# Produkte der MAICO Elektroapparate-Fabrik GmbH
Angebotsaufforderung (GAEB 90, DA83)
Währung: EUR
Auftraggeber: Auftraggeber

## Leistungsverzeichnis
Datum: 04.05.26

### Titel 10 MAICO-Produktdaten

**10.1 ECA 100 Kleinraumventilator Zweistufiger Kleinraumventilator, DN 100, Standardausführung**
Standardausführung:
Ein/Aus über Lichtschalter oder separaten Schalter.
Betrieb entweder in Stufe 1 oder Stufe 2.
Zweistufig bedienbar mittels handelsüblichen
Doppelwechselschalter.
Drehzahlsteuerbar.
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Standardausführung
Fördervolumen : 78 m3/h / 92 m3/h
Drehzahl : 2.100 1/min / 2.500 1/min
Drehzahlsteuerbar : +
Reversierbarkeit : -
SEC average : -10,69 kWh/(m2*a)
Spannungsart : Wechselstrom
Bemessungsspannung : 230 V
Netzfrequenz : 50 Hz
Nennleistung : 6 W / 8 W
IMax : 0,06 A
Schutzart : IP X5
Netzzuleitung : 3/5 x 1,5 mm2
Einbauort : Decke / Wand
Einbauart : Aufputz
Einbaulage : beliebig
Material : Kunststoff
Farbe : verkehrsweiß, ähnlich RAL 9016
Gewicht : 0,7 kg
Gewicht mit Verpackung : 0,85 kg
Klappe : keine
Nennweite : 100 mm
Breite : 159 mm
Höhe : 159 mm
Tiefe : 130 mm
Breite mit Verpackung : 165 mm
Höhe mit Verpackung : 165 mm
Tiefe mit Verpackung : 145 mm
Fördermitteltemperatur bei IMax : 40  C
Schalldruckpegel : 27 dB(A) / 32 dB(A) (Abstand 3 m,
Freifeldbedingungen)
Verpackungseinheit : 1 Stück
Sortiment : A
GTIN (EAN) : 4012799842002
Hersteller: MAICO
ECA 100 ipro Kleinraumventilator
Artikelnummer: 0084.0200
Menge: 1,000 Stck

**10.2 ECA 100 Kleinraumventilator Zweistufiger Kleinraumventilator mit einstellbarer Einschaltverzögerun**
Ausführung mit einstellbarer Einschaltverzögerung und
Nachlaufzeit:
Ein/Aus über Lichtschalter oder separaten Schalter.
Alle 4 Betriebsprogramme wählbar.
Reihenfolge der Leistungsstufen erfolgt je nach
gewähltem Betriebsprogramm.
Einschaltverzögerung stufig über leicht zugängliche
Taster einstellbar: 0/50/90/120 sek.
Nachlaufzeit stufig über leicht zugängliche Taster
einstellbar: 0/8/17/25 min.
Eingestellte Zeit wird mittels LED's während der
Einstellung angezeigt.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Einstellbare Einschaltverzögerung und
Nachlaufzeit
Fördervolumen : 78 m3/h / 92 m3/h
Drehzahl : 2.100 1/min / 2.500 1/min
Drehzahlsteuerbar : -
Reversierbarkeit : -
SEC average : -10,52 kWh/(m2*a)
Spannungsart : Wechselstrom
Bemessungsspannung : 230 V
Netzfrequenz : 50 Hz
Nennleistung : 6 W / 8 W
IMax : 0,06 A
Schutzart : IP X5
Netzzuleitung : 5 x 1,5 mm2
Einbauort : Decke / Wand
Einbauart : Aufputz
Einbaulage : beliebig
Material : Kunststoff
Farbe : verkehrsweiß, ähnlich RAL 9016
Gewicht : 0,71 kg
Gewicht mit Verpackung : 0,86 kg
Klappe : keine
Nennweite : 100 mm
Breite : 159 mm
Höhe : 159 mm
Tiefe : 130 mm
Breite mit Verpackung : 165 mm
Höhe mit Verpackung : 165 mm
Tiefe mit Verpackung : 145 mm
Fördermitteltemperatur bei IMax : 40  C
Nachlaufzeit : 0 min / 8 min / 17 min / 25 min
Einschaltverzögerung : 0 s / 50 s / 90 s / 120 s
Schalldruckpegel : 27 dB(A) / 32 dB(A) (Abstand 3 m,
Freifeldbedingungen)
Verpackungseinheit : 1 Stück
Sortiment : A
GTIN (EAN) : 4012799842019
Hersteller: MAICO
ECA 100 ipro VZC Kleinraumventilator
Artikelnummer: 0084.0201
Menge: 1,000 Stck

**10.3 ECA 100 Kleinraumventilator Zweistufiger Kleinraumventilator mit Lichtsteuerung, DN 100**
Ausführung mit Lichtsteuerung:
Barrierefreies Produkt, da automatisches Ein- /
Ausschalten über Lichtsensor.
Alle 4 Betriebsprogramme wählbar.
Reihenfolge der Leistungsstufen erfolgt je nach
gewähltem Betriebsprogramm.
Betrieb nur in dunklen Räumen möglich.
Die Lichtsteuerung schaltet den Ventilator ab einer
Mindesthelligkeit im Raum ein, z.B. beim Einschalten
einer Lampe.
Einschalthelligkeit (am Gerät) min. 30 Lux.
Ausschalthelligkeit (am Gerät) max. 1,7 Lux.
Installation eines Schalters entfällt.
Einschaltverzögerung stufig über leicht zugängliche
Taster einstellbar: 0/50/90/120 sek.
Nachlaufzeit stufig über leicht zugängliche Taster
einstellbar: 0/8/17/25 min.
Eingestellte Zeit wird mittels LED's während der
Einstellung angezeigt.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Lichtsteuerung
Fördervolumen : 78 m3/h / 92 m3/h
Drehzahl : 2.100 1/min / 2.500 1/min
Drehzahlsteuerbar : -
Reversierbarkeit : -
SEC average : -24,18 kWh/(m2*a)
Spannungsart : Wechselstrom
Bemessungsspannung : 230 V
Netzfrequenz : 50 Hz
Nennleistung : 6 W / 8 W
IMax : 0,06 A
Schutzart : IP X5
Netzzuleitung : 3/5 x 1,5 mm2
Einbauort : Decke / Wand
Einbauart : Aufputz
Einbaulage : beliebig
Material : Kunststoff
Farbe : verkehrsweiß, ähnlich RAL 9016
Gewicht : 0,72 kg
Gewicht mit Verpackung : 0,87 kg
Klappe : keine
Nennweite : 100 mm
Breite : 159 mm
Höhe : 159 mm
Tiefe : 130 mm
Breite mit Verpackung : 165 mm
Höhe mit Verpackung : 165 mm
Tiefe mit Verpackung : 145 mm
Fördermitteltemperatur bei IMax : 40  C
Nachlaufzeit : 0 min / 8 min / 17 min / 25 min
Einschaltverzögerung : 0 s / 50 s / 90 s / 120 s
Schalldruckpegel : 27 dB(A) / 32 dB(A) (Abstand 3 m,
Freifeldbedingungen)
Verpackungseinheit : 1 Stück
Sortiment : A
GTIN (EAN) : 4012799842026
Hersteller: MAICO
ECA 100 ipro F Kleinraumventilator
Artikelnummer: 0084.0202
Menge: 1,000 Stck

**10.4 ECA 100 Kleinraumventilator Zweistufiger Kleinraumventilator mit Feuchte-Vollautomatik, DN 100**
Ausführung mit automatischer Feuchtesteuerung:
Barrierefreies Produkt, da automatisches Ein- /
Ausschalten über Feuchtesensor.
Keine Einstellung der Einschaltfeuchte notwendig.
Ventilator überwacht die Raumfeuchte.
Entlüftet automatisch je nach Raumfeuchte in Stufe 1
oder Stufe 2.
Betrieb ohne Schalter möglich, optional zusätzlich über
separaten Schalter schaltbar.
Einschaltverzögerung stufig über leicht zugängliche
Taster einstellbar (nur bei Steuerung über Schalter):
0/50/90/120 sek.
Nachlaufzeit stufig über leicht zugängliche Taster
einstellbar: 8/17/25 min. Nachlaufzeit 0 min nur
einstellbar bei Steuerung über separaten Schalter.
Eingestellte Zeit wird mittels LED's während der
Einstellung angezeigt.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Feuchtesteuerung
Fördervolumen : 78 m3/h / 92 m3/h
Drehzahl : 2.100 1/min / 2.500 1/min
Drehzahlsteuerbar : -
Reversierbarkeit : -
SEC average : -24,18 kWh/(m2*a)
Spannungsart : Wechselstrom
Bemessungsspannung : 230 V
Netzfrequenz : 50 Hz
Nennleistung : 6 W / 8 W
IMax : 0,06 A
Schutzart : IP X5
Netzzuleitung : 3/5 x 1,5 mm2
Einbauort : Decke / Wand
Einbauart : Aufputz
Einbaulage : beliebig
Material : Kunststoff
Farbe : verkehrsweiß, ähnlich RAL 9016
Gewicht : 0,71 kg
Gewicht mit Verpackung : 0,86 kg
Klappe : keine
Nennweite : 100 mm
Breite : 159 mm
Höhe : 159 mm
Tiefe : 130 mm
Breite mit Verpackung : 165 mm
Höhe mit Verpackung : 165 mm
Tiefe mit Verpackung : 145 mm
Fördermitteltemperatur bei IMax : 40  C
Nachlaufzeit : 8 min / 17 min / 25 min (Nachlaufzeit 0
min. bei Verwendung eines optionalen Schalters (z.B.
Lichtschalter) verfügbar)
Einschaltverzögerung : 0 s / 50 s / 90 s / 120 s
Schalldruckpegel : 27 dB(A) / 32 dB(A) (Abstand 3 m,
Freifeldbedingungen)
Verpackungseinheit : 1 Stück
Sortiment : A
GTIN (EAN) : 4012799842033
Hersteller: MAICO
ECA 100 ipro H Kleinraumventilator
Artikelnummer: 0084.0203
Menge: 1,000 Stck

**10.5 ECA 100 Kleinraumventilator Zweistufiger Kleinraumventilator mit Bewegungsmelder, DN 100**
Ausführung mit Bewegungsmelder:
Barrierefreies Produkt, da automatisches Ein- /
Ausschalten über Bewegungssensor.
Alle 4 Betriebsprogramme wählbar.
Reihenfolge der Leistungsstufen erfolgt je nach
gewähltem Betriebsprogramm.
Betrieb ohne Schalter möglich, optional zusätzlich über
separaten Schalter schaltbar.
Keine Einschaltverzögerung.
Nachlaufzeit stufig über leicht zugängliche Taster
einstellbar: 0/8/17/25 min.
Eingestellte Zeit wird mittels LED's während der
Einstellung angezeigt.
Reichweite des Bewegungsmelders: 5 m.
Horizontaler Erfassungsbereich des Bewegungsmelders:
100 .
Vertikaler Erfassungsbereich des Bewegungsmelder: 82 .
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Bewegungsmelder
Fördervolumen : 78 m3/h / 92 m3/h
Drehzahl : 2.100 1/min / 2.500 1/min
Drehzahlsteuerbar : -
Reversierbarkeit : -
SEC average : -24,18 kWh/(m2*a)
Spannungsart : Wechselstrom
Bemessungsspannung : 230 V
Netzfrequenz : 50 Hz
Nennleistung : 6 W / 8 W
IMax : 0,06 A
Schutzart : IP X5
Netzzuleitung : 3/5 x 1,5 mm2
Reichweite des Bewegungsmelders : 5 m
Horizontaler Erfassungsbereich des Bewegungsmelders :
100
Vertikaler Erfassungsbereich des Bewegungsmelders : 82

Einbauort : Decke / Wand
Einbauart : Aufputz
Einbaulage : beliebig
Material : Kunststoff
Farbe : verkehrsweiß, ähnlich RAL 9016
Gewicht : 0,71 kg
Gewicht mit Verpackung : 0,86 kg
Klappe : keine
Nennweite : 100 mm
Breite : 159 mm
Höhe : 159 mm
Tiefe : 130 mm
Breite mit Verpackung : 165 mm
Höhe mit Verpackung : 165 mm
Tiefe mit Verpackung : 145 mm
Fördermitteltemperatur bei IMax : 40  C
Nachlaufzeit : 0 min / 8 min / 17 min / 25 min
Schalldruckpegel : 27 dB(A) / 32 dB(A) (Abstand 3 m,
Freifeldbedingungen)
Verpackungseinheit : 1 Stück
Sortiment : A
GTIN (EAN) : 4012799842040
Hersteller: MAICO
ECA 100 ipro B Kleinraumventilator
Artikelnummer: 0084.0204
Menge: 1,000 Stck

**10.6 ECA 100 Kleinraumventilator Funkgesteuerter zweistufiger Kleinraumventilator, DN 100**
Ausführung mit Funkempfänger:
Mit integriertem Funkempfänger 868 MHz.
Ein/Aus über Funkschalter DS RC oder separater
Steuerung RLS RC.
Die zwei Drehzahlen können entweder am Funkschalter
oder an der Steuerung ausgewählt werden.
Nicht drehzahlsteuerbar.
Merkmale:
Funkgesteuerter Ventilator für das Abluftsystem
MAICOsmart, mit eingebautem Funkempfänger 868 MHz, auf
EnOcean Technologie basierend.
Der Ventilator kann in einem Master - Slave Verbund
installiert werden (RLS RC notwendig).
Zwei Leistungsstufen.
Verdeckte Ansaugung durch Designabdeckung.
Zur Entlüftung.
Mit VDE-Zeichen.
Schutzart IP X5 für Sicherheit im Bad.
Schutzklasse II.
Farbe verkehrsweiß ähnlich RAL 9016.
Gehäuse aus schlagfestem Kunststoff.
Kombinierbar mit Wibutler Smart-Home-System.
Motor:
Energiesparender, robuster Motor mit Kugellager,
wartungsfrei.
Für Dauerbetrieb geeignet.
Montagehinweise:
Einfachste Montage, da Abdeckung leicht mit Werkzeug
abnehmbar.
Kompatibel zu ECA Vorgängermodellen DN 100, da
Befestigungslöcher und Kabeleinführung Unterputz an der
gleichen Stelle.
Elektrischer Anschluss:
Elektrischer Anschluss Unterputz.
Sicherheitshinweis:
Die Ventilatoren entsprechen der Schutzart IP X5 und
können somit im Schutzbereich 1 gemäß DIN VDE 0100-701
eingebaut werden.
Details siehe Planungshinweise Kapitel
Kleinraumventilatoren.
Technische Daten
Ausführung : Funkempfänger
Fördervolumen : 78 m3/h / 92 m3/h
Drehzahl : 2.100 1/min / 2.500 1/min
Luftrichtung : Abluft
Drehzahlsteuerbar : -
Reversierbarkeit : -
SEC average : -10,52 kWh/(m2*a)
Spannungsart : Wechselstrom
Bemessungsspannung : 230 V
Netzfrequenz : 50 Hz
Nennleistung : 6 W / 8 W
IMax : 0,06 A
Schutzart : IP X5
Netzzuleitung : 3 x 1,5 mm2
Einbauort : Decke / Wand
Einbauart : Aufputz
Einbaulage : beliebig
Material : Kunststoff
Farbe : verkehrsweiß, ähnlich RAL 9016
Gewicht : 0,72 kg
Gewicht mit Verpackung : 0,88 kg
Klappe : keine
Nennweite : 100 mm
Breite : 159 mm
Höhe : 159 mm
Tiefe : 130 mm
Breite mit Verpackung : 167 mm
Höhe mit Verpackung : 167 mm
Tiefe mit Verpackung : 145 mm
Fördermitteltemperatur bei IMax : 40  C
Umgebungstemperatur : -10  C bis 40  C
Schalldruckpegel : 27 dB(A) / 32 dB(A) (Abstand 3 m,
Freifeldbedingungen)
Verpackungseinheit : 1 Stück
Sortiment : A
GTIN (EAN) : 4012799842101
Hersteller: MAICO
ECA 100 ipro RC Kleinraumventilator
Artikelnummer: 0084.0210
Menge: 1,000 Stck

**10.7 ECA 100 Kleinraumventilator Funkgesteuerter zweistufiger Kleinraumventilator, DN 100, mit Feuchtes**
Ausführung mit Funkempfänger und Feuchtesteuerung:
Mit integriertem Funkempfänger 868 MHz und
Feuchtesteuerung.
Barrierefreies Produkt, da automatisches Ein- /
Ausschalten über Feuchtesensor.
Keine Einstellung der Einschaltfeuchte notwendig.
Ventilator überwacht den Feuchteverlauf. Entlüftet
automatisch je nach Raumfeuchte in Stufe 1 oder Stufe
2.
Mit separatem Funkschalter DS RC oder separater
Steuerung RLS RC schaltbar.
Die zwei Drehzahlen können entweder am Funkschalter
oder an der Steuerung ausgewählt werden.
Nicht drehzahlsteuerbar.
Merkmale:
Funkgesteuerter Ventilator für das Abluftsystem
MAICOsmart, mit eingebautem Funkempfänger 868 MHz, auf
EnOcean Technologie basierend.
Der Ventilator kann in einem Master - Slave Verbund
installiert werden (RLS RC notwendig).
Zwei Leistungsstufen.
Verdeckte Ansaugung durch Designabdeckung.
Zur Entlüftung.
Mit VDE-Zeichen.
Schutzart IP X5 für Sicherheit im Bad.
Schutzklasse II.
Farbe verkehrsweiß ähnlich RAL 9016.
Gehäuse aus schlagfestem Kunststoff.
Kombinierbar mit Wibutler Smart-Home-System.
Motor:
Energiesparender, robuster Motor mit Kugellager,
wartungsfrei.
Für Dauerbetrieb geeignet.
Montagehinweise:
Einfachste Montage, da Abdeckung leicht mit Werkzeug
abnehmbar.
Kompatibel zu ECA Vorgängermodellen DN 100, da
Befestigungslöcher und Kabeleinführung Unterputz an der
gleichen Stelle.
Elektrischer Anschluss:
Elektrischer Anschluss Unterputz.
Sicherheitshinweis:
Die Ventilatoren entsprechen der Schutzart IP X5 und
können somit im Schutzbereich 1 gemäß DIN VDE 0100-701
eingebaut werden.
Details siehe Planungshinweise Kapitel
Kleinraumventilatoren.
Technische Daten
Ausführung : Funkempfänger und Feuchtesteuerung
Fördervolumen : 78 m3/h / 92 m3/h
Drehzahl : 2.100 1/min / 2.500 1/min
Luftrichtung : Abluft
Drehzahlsteuerbar : -
Reversierbarkeit : -
SEC average : -24,18 kWh/(m2*a)
Spannungsart : Wechselstrom
Bemessungsspannung : 230 V
Netzfrequenz : 50 Hz
Nennleistung : 6 W / 8 W
IMax : 0,06 A
Schutzart : IP X5
Netzzuleitung : 3 x 1,5 mm2
Einbauort : Decke / Wand
Einbauart : Aufputz
Einbaulage : beliebig
Material : Kunststoff
Farbe : verkehrsweiß, ähnlich RAL 9016
Gewicht : 0,73 kg
Gewicht mit Verpackung : 0,88 kg
Klappe : keine
Nennweite : 100 mm
Breite : 159 mm
Höhe : 159 mm
Tiefe : 130 mm
Breite mit Verpackung : 167 mm
Höhe mit Verpackung : 167 mm
Tiefe mit Verpackung : 145 mm
Fördermitteltemperatur bei IMax : 40  C
Umgebungstemperatur : -10  C bis 40  C
Schalldruckpegel : 27 dB(A) / 32 dB(A) (Abstand 3 m,
Freifeldbedingungen)
Verpackungseinheit : 1 Stück
Sortiment : A
GTIN (EAN) : 4012799842118
Hersteller: MAICO
ECA 100 ipro RCH Kleinraumventilator
Artikelnummer: 0084.0211
Menge: 1,000 Stck

**10.8 ECA 100 Kleinraumventilator Zweistufiger Kleinraumventilator mit elektrischem Innenverschluss, DN**
Standardausführung:
Ein/Aus über Lichtschalter oder separaten Schalter.
Betrieb entweder in Stufe 1 oder Stufe 2.
Zweistufig bedienbar mittels handelsüblichen
Doppelwechselschalter.
Drehzahlsteuerbar.
Verdeckte Ansaugung, mit elektrisch betätigtem
Innenverschluss.
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Standardausführung
Fördervolumen : 78 m3/h / 92 m3/h
Drehzahl : 2.100 1/min / 2.500 1/min
Drehzahlsteuerbar : +
Reversierbarkeit : -
SEC average : -8,35 kWh/(m2*a)
Spannungsart : Wechselstrom
Bemessungsspannung : 230 V
Netzfrequenz : 50 Hz
Nennleistung : 10 W / 13 W
IMax : 0,08 A
Schutzart : IP X5
Netzzuleitung : 3/5 x 1,5 mm2
Einbauort : Decke / Wand
Einbauart : Aufputz
Einbaulage : beliebig
Material : Kunststoff
Farbe : verkehrsweiß, ähnlich RAL 9016
Gewicht : 0,74 kg
Gewicht mit Verpackung : 0,89 kg
Klappe : integriert
Klappenart : elektrisch
Nennweite : 100 mm
Breite : 159 mm
Höhe : 159 mm
Tiefe : 130 mm
Breite mit Verpackung : 165 mm
Höhe mit Verpackung : 165 mm
Tiefe mit Verpackung : 145 mm
Fördermitteltemperatur bei IMax : 40  C
Schalldruckpegel : 27 dB(A) / 32 dB(A) (Abstand 3 m,
Freifeldbedingungen)
Verpackungseinheit : 1 Stück
Sortiment : A
GTIN (EAN) : 4012799842057
Hersteller: MAICO
ECA 100 ipro K Kleinraumventilator
Artikelnummer: 0084.0205
Menge: 1,000 Stck

**10.9 ECA 100 Kleinraumventilator Zweistufiger Kleinraumventilator mit elektrischem Innenverschluss und**
Ausführung mit einstellbarer Einschaltverzögerung und
Nachlaufzeit:
Ein/Aus über Lichtschalter oder separaten Schalter.
Alle 4 Betriebsprogramme wählbar.
Reihenfolge der Leistungsstufen erfolgt je nach
gewähltem Betriebsprogramm.
Einschaltverzögerung stufig über leicht zugängliche
Taster einstellbar: 0/50/90/120 sek.
Nachlaufzeit stufig über leicht zugängliche Taster
einstellbar: 0/8/17/25 min.
Eingestellte Zeit wird mittels LED's während der
Einstellung angezeigt.
Verdeckte Ansaugung, mit elektrisch betätigtem
Innenverschluss.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Einstellbare Einschaltverzögerung und
Nachlaufzeit
Fördervolumen : 78 m3/h / 92 m3/h
Drehzahl : 2.100 1/min / 2.500 1/min
Drehzahlsteuerbar : -
Reversierbarkeit : -
SEC average : -7,8 kWh/(m2*a)
Spannungsart : Wechselstrom
Bemessungsspannung : 230 V
Netzfrequenz : 50 Hz
Nennleistung : 10 W / 13 W
IMax : 0,08 A
Schutzart : IP X5
Netzzuleitung : 5 x 1,5 mm2
Einbauort : Decke / Wand
Einbauart : Aufputz
Einbaulage : beliebig
Material : Kunststoff
Farbe : verkehrsweiß, ähnlich RAL 9016
Gewicht : 0,73 kg
Gewicht mit Verpackung : 0,88 kg
Klappe : integriert
Klappenart : elektrisch
Nennweite : 100 mm
Breite : 159 mm
Höhe : 159 mm
Tiefe : 130 mm
Breite mit Verpackung : 165 mm
Höhe mit Verpackung : 165 mm
Tiefe mit Verpackung : 145 mm
Fördermitteltemperatur bei IMax : 40  C
Nachlaufzeit : 0 min / 8 min / 17 min / 25 min
Einschaltverzögerung : 0 s / 50 s / 90 s / 120 s
Schalldruckpegel : 27 dB(A) / 32 dB(A) (Abstand 3 m,
Freifeldbedingungen)
Verpackungseinheit : 1 Stück
Sortiment : A
GTIN (EAN) : 4012799842064
Hersteller: MAICO
ECA 100 ipro KVZC Kleinraumventilator
Artikelnummer: 0084.0206
Menge: 1,000 Stck

**10.10 ECA 100 Kleinraumventilator Zweistufiger Kleinraumventilator mit elektrischem Innenverschluss und**
Ausführung mit Lichtsteuerung:
Barrierefreies Produkt, da automatisches Ein- /
Ausschalten über Lichtsensor.
Alle 4 Betriebsprogramme wählbar.
Reihenfolge der Leistungsstufen erfolgt je nach
gewähltem Betriebsprogramm.
Betrieb nur in dunklen Räumen möglich.
Die Lichtsteuerung schaltet den Ventilator ab einer
Mindesthelligkeit im Raum ein, z.B. beim Einschalten
einer Lampe.
Einschalthelligkeit (am Gerät) min. 30 Lux.
Ausschalthelligkeit (am Gerät) max. 1,7 Lux.
Installation eines Schalters entfällt.
Einschaltverzögerung stufig über leicht zugängliche
Taster einstellbar: 0/50/90/120 sek.
Nachlaufzeit stufig über leicht zugängliche Taster
einstellbar: 0/8/17/25 min.
Eingestellte Zeit wird mittels LED's während der
Einstellung angezeigt.
Verdeckte Ansaugung, mit elektrisch betätigtem
Innenverschluss.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Lichtsteuerung
Fördervolumen : 78 m3/h / 92 m3/h
Drehzahl : 2.100 1/min / 2.500 1/min
Drehzahlsteuerbar : -
Reversierbarkeit : -
SEC average : -22,55 kWh/(m2*a)
Spannungsart : Wechselstrom
Bemessungsspannung : 230 V
Netzfrequenz : 50 Hz
Nennleistung : 10 W / 13 W
IMax : 0,08 A
Schutzart : IP X5
Netzzuleitung : 3/5 x 1,5 mm2
Einbauort : Decke / Wand
Einbauart : Aufputz
Einbaulage : beliebig
Material : Kunststoff
Farbe : verkehrsweiß, ähnlich RAL 9016
Gewicht : 0,74 kg
Gewicht mit Verpackung : 0,89 kg
Klappe : integriert
Klappenart : elektrisch
Nennweite : 100 mm
Breite : 159 mm
Höhe : 159 mm
Tiefe : 130 mm
Breite mit Verpackung : 165 mm
Höhe mit Verpackung : 165 mm
Tiefe mit Verpackung : 145 mm
Fördermitteltemperatur bei IMax : 40  C
Nachlaufzeit : 0 min / 8 min / 17 min / 25 min
Einschaltverzögerung : 0 s / 50 s / 90 s / 120 s
Schalldruckpegel : 27 dB(A) / 32 dB(A) (Abstand 3 m,
Freifeldbedingungen)
Verpackungseinheit : 1 Stück
Sortiment : A
GTIN (EAN) : 4012799842071
Hersteller: MAICO
ECA 100 ipro KF Kleinraumventilator
Artikelnummer: 0084.0207
Menge: 1,000 Stck

**10.11 ECA 100 Kleinraumventilator Zweistufiger Kleinraumventilator mit elektrischem Innenverschluss und**
Ausführung mit automatischer Feuchtesteuerung :
Barrierefreies Produkt, da automatisches Ein- /
Ausschalten über Feuchtesensor.
Keine Einstellung der Einschaltfeuchte notwendig.
Ventilator überwacht die Raumfeuchte.
Entlüftet automatisch je nach Raumfeuchte in Stufe 1
und Stufe 2.
Betrieb ohne Schalter möglich, optional zusätzlich über
separaten Schalter schaltbar.
Einschaltverzögerung stufig über leicht zugängliche
Taster einstellbar (nur bei Steuerung über Schalter):
0/50/90/120 sek.
Nachlaufzeit stufig über leicht zugängliche Taster
einstellbar: 8/17/25 min. Nachlaufzeit 0 min nur
einstellbar für Steuerung über separaten Schalter.
Eingestellte Zeit wird mittels LED's während der
Einstellung angezeigt.
Verdeckte Ansaugung, mit elektrisch betätigtem
Innenverschluss.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Feuchtesteuerung
Fördervolumen : 78 m3/h / 92 m3/h
Drehzahl : 2.100 1/min / 2.500 1/min
Drehzahlsteuerbar : -
Reversierbarkeit : -
SEC average : -22,55 kWh/(m2*a)
Spannungsart : Wechselstrom
Bemessungsspannung : 230 V
Netzfrequenz : 50 Hz
Nennleistung : 10 W / 13 W
IMax : 0,08 A
Schutzart : IP X5
Netzzuleitung : 3/5 x 1,5 mm2
Einbauort : Decke / Wand
Einbauart : Aufputz
Einbaulage : beliebig
Material : Kunststoff
Farbe : verkehrsweiß, ähnlich RAL 9016
Gewicht : 0,74 kg
Gewicht mit Verpackung : 0,89 kg
Klappe : integriert
Klappenart : elektrisch
Nennweite : 100 mm
Breite : 159 mm
Höhe : 159 mm
Tiefe : 130 mm
Breite mit Verpackung : 165 mm
Höhe mit Verpackung : 165 mm
Tiefe mit Verpackung : 145 mm
Fördermitteltemperatur bei IMax : 40  C
Nachlaufzeit : 8 min / 17 min / 25 min (Nachlaufzeit 0
min. bei Verwendung eines optionalen Schalters (z.B.
Lichtschalter) verfügbar)
Einschaltverzögerung : 0 s / 50 s / 90 s / 120 s
(Einschaltverzögerung bei Verwendung eines optionalen
Schalters (z.B. Lichtschalter) verfügbar)
Schalldruckpegel : 27 dB(A) / 32 dB(A) (Abstand 3 m,
Freifeldbedingungen)
Verpackungseinheit : 1 Stück
Sortiment : A
GTIN (EAN) : 4012799842088
Hersteller: MAICO
ECA 100 ipro KH Kleinraumventilator
Artikelnummer: 0084.0208
Menge: 1,000 Stck

**10.12 ECA 100 Kleinraumventilator Zweistufiger Kleinraumventilator mit elektrischem Innenverschluss und**
Ausführung mit Bewegungsmelder:
Barrierefreies Produkt, da automatisches Ein- /
Ausschalten über Bewegungssensor.
Alle 4 Betriebsprogramme wählbar.
Reihenfolge der Leistungsstufen erfolgt je nach
gewähltem Betriebsprogramm.
Betrieb ohne Schalter möglich, optional zusätzlich über
separaten Schalter schaltbar.
Keine Einschaltverzögerung.
Nachlaufzeit stufig über leicht zugängliche Taster
einstellbar: 0/8/17/25 min.
Eingestellte Zeit wird mittels LED's während der
Einstellung angezeigt.
Reichweite des Bewegungsmelders: 5 m.
Horizontaler Erfassungsbereich des Bewegungsmelders:
100 .
Vertikaler Erfassungsbereich des Bewegungsmelder: 82 .
Verdeckte Ansaugung, mit elektrisch betätigtem
Innenverschluss.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Bewegungsmelder
Fördervolumen : 78 m3/h / 92 m3/h
Drehzahl : 2.100 1/min / 2.500 1/min
Drehzahlsteuerbar : -
Reversierbarkeit : -
SEC average : -22,55 kWh/(m2*a)
Spannungsart : Wechselstrom
Bemessungsspannung : 230 V
Netzfrequenz : 50 Hz
Nennleistung : 10 W / 13 W
IMax : 0,08 A
Schutzart : IP X5
Netzzuleitung : 3/5 x 1,5 mm2
Reichweite des Bewegungsmelders : 5 m
Horizontaler Erfassungsbereich des Bewegungsmelders :
100
Vertikaler Erfassungsbereich des Bewegungsmelders : 82

Einbauort : Decke / Wand
Einbauart : Aufputz
Einbaulage : beliebig
Material : Kunststoff
Farbe : verkehrsweiß, ähnlich RAL 9016
Gewicht : 0,74 kg
Gewicht mit Verpackung : 0,89 kg
Klappe : integriert
Klappenart : elektrisch
Nennweite : 100 mm
Breite : 159 mm
Höhe : 159 mm
Tiefe : 130 mm
Breite mit Verpackung : 165 mm
Höhe mit Verpackung : 165 mm
Tiefe mit Verpackung : 145 mm
Fördermitteltemperatur bei IMax : 40  C
Nachlaufzeit : 0 min / 8 min / 17 min / 25 min
Schalldruckpegel : 27 dB(A) / 32 dB(A) (Abstand 3 m,
Freifeldbedingungen)
Verpackungseinheit : 1 Stück
Sortiment : A
GTIN (EAN) : 4012799842095
Hersteller: MAICO
ECA 100 ipro KB Kleinraumventilator
Artikelnummer: 0084.0209
Menge: 1,000 Stck

**10.13 ECA 150 Kleinraumventilator Zweistufiger Kleinraumventilator, DN 150, Standardausführung**
Standardausführung:
Ein/Aus über Lichtschalter oder separaten Schalter.
Betrieb entweder in Stufe 1 oder Stufe 2.
Zweistufig bedienbar mittels handelsüblichen
Doppelwechselschalter.
Drehzahlsteuerbar.
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Standardausführung
Fördervolumen : 200 m3/h / 250 m3/h
Drehzahl : 1.672 1/min / 2.189 1/min
Drehzahlsteuerbar : +
Reversierbarkeit : -
SEC average : -11,18 kWh/(m2*a)
Spannungsart : Wechselstrom
Bemessungsspannung : 230 V
Netzfrequenz : 50 Hz
Nennleistung : 15 W / 19 W
IMax : 0,09 A
Schutzart : IP X5
Netzzuleitung : 3/5 x 1,5 mm2
Einbauort : Decke / Wand
Einbauart : Aufputz
Einbaulage : beliebig
Material : Kunststoff
Farbe : verkehrsweiß, ähnlich RAL 9016
Gewicht : 1,6 kg
Gewicht mit Verpackung : 1,89 kg
Klappe : keine
Nennweite : 150 mm
Breite : 228 mm
Höhe : 228 mm
Tiefe : 123,3 mm
Breite mit Verpackung : 235 mm
Höhe mit Verpackung : 235 mm
Tiefe mit Verpackung : 200 mm
Fördermitteltemperatur bei IMax : 40  C
Schalldruckpegel : 33 dB(A) / 40 dB(A) (Abstand 3 m,
Freifeldbedingungen)
Verpackungseinheit : 1 Stück
Sortiment : A
GTIN (EAN) : 4012799840855
Hersteller: MAICO
ECA 150 ipro Kleinraumventilator
Artikelnummer: 0084.0085
Menge: 1,000 Stck

**10.14 ECA 150 Kleinraumventilator Zweistufiger Kleinraumventilator, DN 150, mit einstellbarer Einschaltv**
Ausführung mit einstellbarer Einschaltverzögerung und
Nachlaufzeit:
Ein/Aus über Lichtschalter oder separaten Schalter.
Alle 4 Betriebsprogramme wählbar.
Reihenfolge der Leistungsstufen erfolgt je nach
gewähltem Betriebsprogramm.
Einschaltverzögerung stufig über leicht zugängliche
Taster einstellbar: 0/50/90/120 sek.
Nachlaufzeit stufig über leicht zugängliche Taster
einstellbar: 0/8/17/25 min.
Eingestellte Zeit wird mittels LED's während der
Einstellung angezeigt.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Einstellbare Einschaltverzögerung und
Nachlaufzeit
Fördervolumen : 200 m3/h / 250 m3/h
Drehzahl : 1.672 1/min / 2.189 1/min
Drehzahlsteuerbar : -
Reversierbarkeit : -
SEC average : -11,04 kWh/(m2*a)
Spannungsart : Wechselstrom
Bemessungsspannung : 230 V
Netzfrequenz : 50 Hz
Nennleistung : 15 W / 19 W
IMax : 0,09 A
Schutzart : IP X5
Netzzuleitung : 5 x 1,5 mm2
Einbauort : Decke / Wand
Einbauart : Aufputz
Einbaulage : beliebig
Material : Kunststoff
Farbe : verkehrsweiß, ähnlich RAL 9016
Gewicht : 1,6 kg
Gewicht mit Verpackung : 1,9 kg
Klappe : keine
Nennweite : 150 mm
Breite : 228 mm
Höhe : 228 mm
Tiefe : 123,3 mm
Breite mit Verpackung : 235 mm
Höhe mit Verpackung : 235 mm
Tiefe mit Verpackung : 200 mm
Fördermitteltemperatur bei IMax : 40  C
Nachlaufzeit : 0 min / 8 min / 17 min / 25 min
Einschaltverzögerung : 0 s / 50 s / 90 s / 120 s
Schalldruckpegel : 33 dB(A) / 40 dB(A) (Abstand 3 m,
Freifeldbedingungen)
Verpackungseinheit : 1 Stück
Sortiment : A
GTIN (EAN) : 4012799840862
Hersteller: MAICO
ECA 150 ipro VZC Kleinraumventilator
Artikelnummer: 0084.0086
Menge: 1,000 Stck

**10.15 ECA 150 Kleinraumventilator Zweistufiger Kleinraumventilator, DN 150, mit Feuchtesteuerung**
Ausführung mit automatischer Feuchtesteuerung:
Barrierefreies Produkt, da automatisches Ein- /
Ausschalten über Feuchtesensor.
Keine Einstellung der Einschaltfeuchte notwendig.
Ventilator überwacht die Raumfeuchte.
Entlüftet automatisch je nach Raumfeuchte in Stufe 1
oder Stufe 2.
Betrieb ohne Schalter möglich, optional zusätzlich über
separaten Schalter schaltbar.
Einschaltverzögerung stufig über leicht zugängliche
Taster einstellbar (nur bei Steuerung über Schalter):
0/50/90/120 sek.
Nachlaufzeit stufig über leicht zugängliche Taster
einstellbar: 8/17/25 min. Nachlaufzeit 0 min nur
einstellbar bei Steuerung über separaten Schalter.
Eingestellte Zeit wird mittels LED's während der
Einstellung angezeigt.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Feuchtesteuerung
Fördervolumen : 200 m3/h / 250 m3/h
Drehzahl : 1.672 1/min / 2.189 1/min
Drehzahlsteuerbar : -
Reversierbarkeit : -
SEC average : -24,48 kWh/(m2*a)
Spannungsart : Wechselstrom
Bemessungsspannung : 230 V
Netzfrequenz : 50 Hz
Nennleistung : 15 W / 19 W
IMax : 0,09 A
Schutzart : IP X5
Netzzuleitung : 3/5 x 1,5 mm2
Einbauort : Decke / Wand
Einbauart : Aufputz
Einbaulage : beliebig
Material : Kunststoff
Farbe : verkehrsweiß, ähnlich RAL 9016
Gewicht : 1,6 kg
Gewicht mit Verpackung : 1,91 kg
Klappe : keine
Nennweite : 150 mm
Breite : 228 mm
Höhe : 228 mm
Tiefe : 123,3 mm
Breite mit Verpackung : 235 mm
Höhe mit Verpackung : 235 mm
Tiefe mit Verpackung : 200 mm
Fördermitteltemperatur bei IMax : 40  C
Nachlaufzeit : 8 min / 17 min / 25 min (Nachlaufzeit 0
min. bei Verwendung eines optionalen Schalters (z.B.
Lichtschalter) verfügbar)
Einschaltverzögerung : 0 s / 50 s / 90 s / 120 s
(Einschaltverzögerung bei Verwendung eines optionalen
Schalters (z.B. Lichtschalter) verfügbar)
Schalldruckpegel : 33 dB(A) / 40 dB(A) (Abstand 3 m,
Freifeldbedingungen)
Verpackungseinheit : 1 Stück
Sortiment : A
GTIN (EAN) : 4012799840893
Hersteller: MAICO
ECA 150 ipro H Kleinraumventilator
Artikelnummer: 0084.0089
Menge: 1,000 Stck

**10.16 ECA 150 Kleinraumventilator Zweistufiger Kleinraumventilator, DN 150, mit Bewegungsmelder**
Ausführung mit Bewegungsmelder:
Barrierefreies Produkt, da automatisches Ein- /
Ausschalten über Bewegungssensor.
Alle 4 Betriebsprogramme wählbar.
Reihenfolge der Leistungsstufen erfolgt je nach
gewähltem Betriebsprogramm.
Betrieb ohne Schalter möglich, optional zusätzlich über
separaten Schalter schaltbar.
Keine Einschaltverzögerung.
Nachlaufzeit stufig über leicht zugängliche Taster
einstellbar: 0/8/17/25 min.
Eingestellte Zeit wird mittels LED's während der
Einstellung angezeigt.
Reichweite des Bewegungsmelders: 5 m.
Horizontaler Erfassungsbereich des Bewegungsmelders:
100 .
Vertikaler Erfassungsbereich des Bewegungsmelder: 82 .
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Bewegungsmelder
Fördervolumen : 200 m3/h / 250 m3/h
Drehzahl : 1.672 1/min / 2.189 1/min
Drehzahlsteuerbar : -
Reversierbarkeit : -
SEC average : -24,48 kWh/(m2*a)
Spannungsart : Wechselstrom
Bemessungsspannung : 230 V
Netzfrequenz : 50 Hz
Nennleistung : 15 W / 19 W
IMax : 0,09 A
Schutzart : IP X5
Netzzuleitung : 3/5 x 1,5 mm2
Einbauort : Decke / Wand
Einbauart : Aufputz
Einbaulage : beliebig
Material : Kunststoff
Farbe : verkehrsweiß, ähnlich RAL 9016
Gewicht : 1,6 kg
Gewicht mit Verpackung : 1,91 kg
Klappe : keine
Nennweite : 150 mm
Breite : 228 mm
Höhe : 228 mm
Tiefe : 123,3 mm
Breite mit Verpackung : 235 mm
Höhe mit Verpackung : 235 mm
Tiefe mit Verpackung : 200 mm
Fördermitteltemperatur bei IMax : 40  C
Nachlaufzeit : 0 min / 8 min / 17 min / 25 min
Schalldruckpegel : 33 dB(A) / 40 dB(A) (Abstand 3 m,
Freifeldbedingungen)
Verpackungseinheit : 1 Stück
Sortiment : A
GTIN (EAN) : 4012799840909
Hersteller: MAICO
ECA 150 ipro B Kleinraumventilator
Artikelnummer: 0084.0090
Menge: 1,000 Stck

**10.17 ECA 150 Kleinraumventilator Zweistufiger Kleinraumventilator, DN 150, mit Funkempfänger, Master-Sl**
Ausführung mit Funkempfänger:
Mit integriertem Funkempfänger 868 MHz.
Ein/Aus über Funkschalter DS RC oder separater
Steuerung RLS RC.
Die zwei Drehzahlen können entweder am Funkschalter
oder an der Steuerung ausgewählt werden.
Nicht drehzahlsteuerbar.
Merkmale:
Funkgesteuerter Ventilator für das Abluftsystem
MAICOsmart, mit eingebautem Funkempfänger 868 MHz, auf
EnOcean Technologie basierend.
Der Ventilator kann mit einem Doppelwippenschalter (DS
RC) betrieben werden (keine Kabelverlegung zwischen
Schalter und Ventilator notwendig).
Der Ventilator kann in einem Master - Slave Verbund mit
anderen ECA 150 ipro RC/RCH/KRC/KRCH installiert werden
(RLS RC notwendig). Eine Kombination von ECA 150 ipro
RC/RCH/KRC/ KRCH mit ECA 100 ipro RC/RCH oder ER 100 RC
ist nicht möglich.
Zwei Leistungsstufen.
Verdeckte Ansaugung durch Designabdeckung.
Zur Entlüftung.
Mit VDE-GS-Zeichen.
Schutzart IP X5 für Sicherheit im Bad.
Schutzklasse II.
Farbe verkehrsweiß ähnlich RAL 9016.
Gehäuse aus schlagfestem Kunststoff.
Motor:
Energiesparender, robuster Motor mit Kugellager,
wartungsfrei.
Für Dauerbetrieb geeignet.
Montagehinweise:
Einfachste Montage, da Abdeckung leicht mit Werkzeug
abnehmbar.
Kompatibel zu ECA Vorgängermodellen DN 150, da
Befestigungslöcher und Kabeleinführung Unterputz an der
gleichen Stelle.
Elektrischer Anschluss:
Elektrischer Anschluss Unterputz.
Sicherheitshinweis:
Die Ventilatoren entsprechen der Schutzart IP X5 und
können somit im Schutzbereich 1 gemäß DIN VDE 0100-701
eingebaut werden.
Details siehe Planungshinweise Kapitel
Kleinraumventilatoren.
Technische Daten
Ausführung : Funkempfänger
Fördervolumen : 200 m3/h / 250 m3/h
Drehzahl : 1.672 1/min / 2.189 1/min
Drehzahlsteuerbar : -
Reversierbarkeit : -
SEC average : -11,18 kWh/(m2*a)
Spannungsart : Wechselstrom
Bemessungsspannung : 230 V
Netzfrequenz : 50 Hz
Nennleistung : 15 W / 19 W
IMax : 0,09 A
Schutzart : IP X5
Netzzuleitung : 3 x 1,5 mm2
Einbauort : Decke / Wand
Einbauart : Aufputz
Einbaulage : beliebig
Material : Kunststoff
Farbe : verkehrsweiß, ähnlich RAL 9016
Gewicht : 1,61 kg
Gewicht mit Verpackung : 1,88 kg
Klappe : keine
Nennweite : 150 mm
Breite : 228 mm
Höhe : 228 mm
Tiefe : 189,3 mm
Breite mit Verpackung : 235 mm
Höhe mit Verpackung : 235 mm
Tiefe mit Verpackung : 200 mm
Fördermitteltemperatur bei IMax : 40  C
Schalldruckpegel : 33 dB(A) / 40 dB(A) (Abstand 3 m,
Freifeldbedingungen)
Verpackungseinheit : 1 Stück
Sortiment : A
GTIN (EAN) : 4012799840879
Hersteller: MAICO
ECA 150 ipro RC Kleinraumventilator
Artikelnummer: 0084.0087
Menge: 1,000 Stck

**10.18 ECA 150 Kleinraumventilator Zweistufiger Kleinraumventilator, DN 150, mit Funkempfänger und Feucht**
Ausführung mit Funkempfänger und Feuchtesteuerung:
Mit integriertem Funkempfänger 868 MHz und
Feuchtesteuerung.
Barrierefreies Produkt, da automatisches Ein- /
Ausschalten über Feuchtesensor.
Keine Einstellung der Einschaltfeuchte notwendig.
Ventilator überwacht den Feuchteverlauf. Entlüftet
automatisch je nach Raumfeuchte in Stufe 1 oder Stufe
2.
Mit separatem Funkschalter DS RC oder separater
Steuerung RLS RC schaltbar.
Die zwei Drehzahlen können entweder am Funkschalter
oder an der Steuerung ausgewählt werden.
Nicht drehzahlsteuerbar.
Merkmale:
Funkgesteuerter Ventilator für das Abluftsystem
MAICOsmart, mit eingebautem Funkempfänger 868 MHz, auf
EnOcean Technologie basierend.
Der Ventilator kann mit einem Doppelwippenschalter (DS
RC) betrieben werden (keine Kabelverlegung zwischen
Schalter und Ventilator notwendig).
Der Ventilator kann in einem Master - Slave Verbund mit
anderen ECA 150 ipro RC/RCH/KRC/KRCH installiert werden
(RLS RC notwendig). Eine Kombination von ECA 150 ipro
RC/RCH/KRC/ KRCH mit ECA 100 ipro RC/RCH oder ER 100 RC
ist nicht möglich.
Zwei Leistungsstufen.
Verdeckte Ansaugung durch Designabdeckung.
Zur Entlüftung.
Mit VDE-GS-Zeichen.
Schutzart IP X5 für Sicherheit im Bad.
Schutzklasse II.
Farbe verkehrsweiß ähnlich RAL 9016.
Gehäuse aus schlagfestem Kunststoff.
Motor:
Energiesparender, robuster Motor mit Kugellager,
wartungsfrei.
Für Dauerbetrieb geeignet.
Montagehinweise:
Einfachste Montage, da Abdeckung leicht mit Werkzeug
abnehmbar.
Kompatibel zu ECA Vorgängermodellen DN 150, da
Befestigungslöcher und Kabeleinführung Unterputz an der
gleichen Stelle.
Elektrischer Anschluss:
Elektrischer Anschluss Unterputz.
Sicherheitshinweis:
Die Ventilatoren entsprechen der Schutzart IP X5 und
können somit im Schutzbereich 1 gemäß DIN VDE 0100-701
eingebaut werden.
Details siehe Planungshinweise Kapitel
Kleinraumventilatoren.
Technische Daten
Ausführung : Funkempfänger und Feuchtesteuerung
Fördervolumen : 200 m3/h / 250 m3/h
Drehzahl : 1.672 1/min / 2.189 1/min
Drehzahlsteuerbar : -
Reversierbarkeit : -
SEC average : -24,57 kWh/(m2*a)
Spannungsart : Wechselstrom
Bemessungsspannung : 230 V
Netzfrequenz : 50 Hz
Nennleistung : 15 W / 19 W
IMax : 0,09 A
Schutzart : IP X5
Netzzuleitung : 3 x 1,5 mm2
Einbauort : Decke / Wand
Einbauart : Aufputz
Einbaulage : beliebig
Material : Kunststoff
Farbe : verkehrsweiß, ähnlich RAL 9016
Gewicht : 1,62 kg
Gewicht mit Verpackung : 1,9 kg
Klappe : keine
Nennweite : 150 mm
Breite : 228 mm
Höhe : 228 mm
Tiefe : 189,3 mm
Breite mit Verpackung : 235 mm
Höhe mit Verpackung : 235 mm
Tiefe mit Verpackung : 200 mm
Fördermitteltemperatur bei IMax : 40  C
Schalldruckpegel : 33 dB(A) / 40 dB(A) (Abstand 3 m,
Freifeldbedingungen)
Verpackungseinheit : 1 Stück
Sortiment : A
GTIN (EAN) : 4012799840886
Hersteller: MAICO
ECA 150 ipro RCH Kleinraumventilator
Artikelnummer: 0084.0088
Menge: 1,000 Stck

**10.19 ECA 150 Kleinraumventilator Zweistufiger Kleinraumventilator, DN 150, mit elektrischem Innenversch**
Standardausführung:
Ein/Aus über Lichtschalter oder separaten Schalter.
Betrieb entweder in Stufe 1 oder Stufe 2.
Zweistufig bedienbar mittels handelsüblichen
Doppelwechselschalter.
Drehzahlsteuerbar.
Verdeckte Ansaugung, mit elektrisch betätigtem
Innenverschluss.
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Standardausführung
Fördervolumen : 200 m3/h / 250 m3/h
Drehzahl : 1.672 1/min / 2.189 1/min
Drehzahlsteuerbar : +
Reversierbarkeit : -
SEC average : -10,49 kWh/(m2*a)
Spannungsart : Wechselstrom
Bemessungsspannung : 230 V
Netzfrequenz : 50 Hz
Nennleistung : 18 W / 22 W
IMax : 0,11 A
Schutzart : IP X5
Netzzuleitung : 3/5 x 1,5 mm2
Einbauort : Decke / Wand
Einbauart : Aufputz
Einbaulage : beliebig
Material : Kunststoff
Farbe : verkehrsweiß, ähnlich RAL 9016
Gewicht : 1,7 kg
Gewicht mit Verpackung : 1,96 kg
Klappe : integriert
Klappenart : elektrisch
Nennweite : 150 mm
Breite : 228 mm
Höhe : 228 mm
Tiefe : 123,3 mm
Breite mit Verpackung : 235 mm
Höhe mit Verpackung : 235 mm
Tiefe mit Verpackung : 200 mm
Fördermitteltemperatur bei IMax : 40  C
Schalldruckpegel : 33 dB(A) / 40 dB(A) (Abstand 3 m,
Freifeldbedingungen)
Verpackungseinheit : 1 Stück
Sortiment : A
GTIN (EAN) : 4012799840916
Hersteller: MAICO
ECA 150 ipro K Kleinraumventilator
Artikelnummer: 0084.0091
Menge: 1,000 Stck

**10.20 ECA 150 Kleinraumventilator Zweistufiger Kleinraumventilator, DN 150, mit elektrischem Innenversch**
Ausführung mit einstellbarer Einschaltverzögerung und
Nachlaufzeit:
Ein/Aus über Lichtschalter oder separaten Schalter.
Alle 4 Betriebsprogramme wählbar.
Reihenfolge der Leistungsstufen erfolgt je nach
gewähltem Betriebsprogramm.
Einschaltverzögerung stufig über leicht zugängliche
Taster einstellbar: 0/50/90/120 sek.
Nachlaufzeit stufig über leicht zugängliche Taster
einstellbar: 0/8/17/25 min.
Eingestellte Zeit wird mittels LED's während der
Einstellung angezeigt.
Verdeckte Ansaugung, mit elektrisch betätigtem
Innenverschluss.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Einstellbare Einschaltverzögerung und
Nachlaufzeit
Fördervolumen : 200 m3/h / 250 m3/h
Drehzahl : 1.672 1/min / 2.189 1/min
Drehzahlsteuerbar : -
Reversierbarkeit : -
SEC average : -10,31 kWh/(m2*a)
Spannungsart : Wechselstrom
Bemessungsspannung : 230 V
Netzfrequenz : 50 Hz
Nennleistung : 18 W / 22 W
IMax : 0,11 A
Schutzart : IP X5
Netzzuleitung : 5 x 1,5 mm2
Einbauort : Decke / Wand
Einbauart : Aufputz
Einbaulage : beliebig
Material : Kunststoff
Farbe : verkehrsweiß, ähnlich RAL 9016
Gewicht : 1,7 kg
Gewicht mit Verpackung : 1,97 kg
Klappe : integriert
Klappenart : elektrisch
Nennweite : 150 mm
Breite : 228 mm
Höhe : 228 mm
Tiefe : 123,3 mm
Breite mit Verpackung : 235 mm
Höhe mit Verpackung : 235 mm
Tiefe mit Verpackung : 200 mm
Fördermitteltemperatur bei IMax : 40  C
Nachlaufzeit : 0 min / 8 min / 17 min / 25 min
Einschaltverzögerung : 0 s / 50 s / 90 s / 120 s
Schalldruckpegel : 33 dB(A) / 40 dB(A) (Abstand 3 m,
Freifeldbedingungen)
Verpackungseinheit : 1 Stück
Sortiment : A
GTIN (EAN) : 4012799840923
Hersteller: MAICO
ECA 150 ipro KVZC Kleinraumventilator
Artikelnummer: 0084.0092
Menge: 1,000 Stck

**10.21 ECA 150 Kleinraumventilator Zweistufiger Kleinraumventilator, DN 150, mit elektrischem Innenversch**
Ausführung mit automatischer Feuchtesteuerung :
Barrierefreies Produkt, da automatisches Ein- /
Ausschalten über Feuchtesensor.
Keine Einstellung der Einschaltfeuchte notwendig.
Ventilator überwacht die Raumfeuchte.
Entlüftet automatisch je nach Raumfeuchte in Stufe 1
und Stufe 2.
Betrieb ohne Schalter möglich, optional zusätzlich über
separaten Schalter schaltbar.
Einschaltverzögerung stufig über leicht zugängliche
Taster einstellbar (nur bei Steuerung über Schalter):
0/50/90/120 sek.
Nachlaufzeit stufig über leicht zugängliche Taster
einstellbar: 8/17/25 min. Nachlaufzeit 0 min nur
einstellbar für Steuerung über separaten Schalter.
Eingestellte Zeit wird mittels LED's während der
Einstellung angezeigt.
Verdeckte Ansaugung, mit elektrisch betätigtem
Innenverschluss.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Feuchtesteuerung
Fördervolumen : 200 m3/h / 250 m3/h
Drehzahl : 1.672 1/min / 2.189 1/min
Drehzahlsteuerbar : -
Reversierbarkeit : -
SEC average : -24,05 kWh/(m2*a)
Spannungsart : Wechselstrom
Bemessungsspannung : 230 V
Netzfrequenz : 50 Hz
Nennleistung : 18 W / 22 W
IMax : 0,11 A
Schutzart : IP X5
Netzzuleitung : 3/5 x 1,5 mm2
Einbauort : Decke / Wand
Einbauart : Aufputz
Einbaulage : beliebig
Material : Kunststoff
Farbe : verkehrsweiß, ähnlich RAL 9016
Gewicht : 1,5 kg
Gewicht mit Verpackung : 1,77 kg
Klappe : integriert
Klappenart : elektrisch
Nennweite : 150 mm
Breite : 228 mm
Höhe : 228 mm
Tiefe : 123,3 mm
Breite mit Verpackung : 235 mm
Höhe mit Verpackung : 235 mm
Tiefe mit Verpackung : 200 mm
Fördermitteltemperatur bei IMax : 40  C
Nachlaufzeit : 8 min / 17 min / 25 min (Nachlaufzeit 0
min. bei Verwendung eines optionalen Schalters (z.B.
Lichtschalter) verfügbar)
Einschaltverzögerung : 0 s / 50 s / 90 s / 120 s
(Einschaltverzögerung bei Verwendung eines optionalen
Schalters (z.B. Lichtschalter) verfügbar)
Schalldruckpegel : 33 dB(A) / 40 dB(A) (Abstand 3 m,
Freifeldbedingungen)
Verpackungseinheit : 1 Stück
Sortiment : A
GTIN (EAN) : 4012799840954
Hersteller: MAICO
ECA 150 ipro KH Kleinraumventilator
Artikelnummer: 0084.0095
Menge: 1,000 Stck

**10.22 ECA 150 Kleinraumventilator Zweistufiger Kleinraumventilator, DN 150, mit elektrischem Innenversch**
Ausführung mit Bewegungsmelder:
Barrierefreies Produkt, da automatisches Ein- /
Ausschalten über Bewegungssensor.
Alle 4 Betriebsprogramme wählbar.
Reihenfolge der Leistungsstufen erfolgt je nach
gewähltem Betriebsprogramm.
Betrieb ohne Schalter möglich, optional zusätzlich über
separaten Schalter schaltbar.
Keine Einschaltverzögerung.
Nachlaufzeit stufig über leicht zugängliche Taster
einstellbar: 0/8/17/25 min.
Eingestellte Zeit wird mittels LED's während der
Einstellung angezeigt.
Reichweite des Bewegungsmelders: 5 m.
Horizontaler Erfassungsbereich des Bewegungsmelders:
100 .
Vertikaler Erfassungsbereich des Bewegungsmelder: 82 .
Verdeckte Ansaugung, mit elektrisch betätigtem
Innenverschluss.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Bewegungsmelder
Fördervolumen : 200 m3/h / 250 m3/h
Drehzahl : 1.672 1/min / 2.189 1/min
Drehzahlsteuerbar : -
Reversierbarkeit : -
SEC average : -24,05 kWh/(m2*a)
Spannungsart : Wechselstrom
Bemessungsspannung : 230 V
Netzfrequenz : 50 Hz
Nennleistung : 18 W / 22 W
IMax : 0,11 A
Schutzart : IP X5
Netzzuleitung : 3/5 x 1,5 mm2
Einbauort : Decke / Wand
Einbauart : Aufputz
Einbaulage : beliebig
Material : Kunststoff
Farbe : verkehrsweiß, ähnlich RAL 9016
Gewicht : 1,5 kg
Gewicht mit Verpackung : 1,77 kg
Klappe : integriert
Klappenart : elektrisch
Nennweite : 150 mm
Breite : 228 mm
Höhe : 228 mm
Tiefe : 123,3 mm
Breite mit Verpackung : 235 mm
Höhe mit Verpackung : 235 mm
Tiefe mit Verpackung : 200 mm
Fördermitteltemperatur bei IMax : 40  C
Nachlaufzeit : 0 min / 8 min / 17 min / 25 min
Schalldruckpegel : 33 dB(A) / 40 dB(A) (Abstand 3 m,
Freifeldbedingungen)
Verpackungseinheit : 1 Stück
Sortiment : A
GTIN (EAN) : 4012799840961
Hersteller: MAICO
ECA 150 ipro KB Kleinraumventilator
Artikelnummer: 0084.0096
Menge: 1,000 Stck

**10.23 ECA 150 Kleinraumventilator Zweistufiger Kleinraumventilator, DN 150, mit elektrischem Innenversch**
Ausführung mit Funkempfänger:
Mit integriertem Funkempfänger 868 MHz.
Ein/Aus über Funkschalter DS RC oder separater
Steuerung RLS RC.
Die zwei Drehzahlen können entweder am Funkschalter
oder an der Steuerung ausgewählt werden.
Verdeckte Ansaugung, mit elektrisch betätigtem
Innenverschluss.
Nicht drehzahlsteuerbar.
Merkmale:
Funkgesteuerter Ventilator für das Abluftsystem
MAICOsmart, mit eingebautem Funkempfänger 868 MHz, auf
EnOcean Technologie basierend.
Der Ventilator kann mit einem Doppelwippenschalter (DS
RC) betrieben werden (keine Kabelverlegung zwischen
Schalter und Ventilator notwendig).
Der Ventilator kann in einem Master - Slave Verbund mit
anderen ECA 150 ipro RC/RCH/KRC/KRCH installiert werden
(RLS RC notwendig). Eine Kombination von ECA 150 ipro
RC/RCH/KRC/ KRCH mit ECA 100 ipro RC/RCH oder ER 100 RC
ist nicht möglich.
Zwei Leistungsstufen.
Verdeckte Ansaugung durch Designabdeckung.
Zur Entlüftung.
Mit VDE-GS-Zeichen.
Schutzart IP X5 für Sicherheit im Bad.
Schutzklasse II.
Farbe verkehrsweiß ähnlich RAL 9016.
Gehäuse aus schlagfestem Kunststoff.
Motor:
Energiesparender, robuster Motor mit Kugellager,
wartungsfrei.
Für Dauerbetrieb geeignet.
Montagehinweise:
Einfachste Montage, da Abdeckung leicht mit Werkzeug
abnehmbar.
Kompatibel zu ECA Vorgängermodellen DN 150, da
Befestigungslöcher und Kabeleinführung Unterputz an der
gleichen Stelle.
Elektrischer Anschluss:
Elektrischer Anschluss Unterputz.
Sicherheitshinweis:
Die Ventilatoren entsprechen der Schutzart IP X5 und
können somit im Schutzbereich 1 gemäß DIN VDE 0100-701
eingebaut werden.
Details siehe Planungshinweise Kapitel
Kleinraumventilatoren.
Technische Daten
Ausführung : Funkempfänger
Fördervolumen : 200 m3/h / 250 m3/h
Drehzahl : 1.672 1/min / 2.189 1/min
Drehzahlsteuerbar : -
Reversierbarkeit : -
SEC average : -10,62 kWh/(m2*a)
Spannungsart : Wechselstrom
Bemessungsspannung : 230 V
Netzfrequenz : 50 Hz
Nennleistung : 18 W / 22 W
IMax : 0,11 A
Schutzart : IP X5
Netzzuleitung : 3 x 1,5 mm2
Einbauort : Decke / Wand
Einbauart : Aufputz
Einbaulage : beliebig
Material : Kunststoff
Farbe : verkehrsweiß, ähnlich RAL 9016
Gewicht : 1,69 kg
Gewicht mit Verpackung : 1,96 kg
Klappe : integriert
Klappenart : elektrisch
Nennweite : 150 mm
Breite : 228 mm
Höhe : 228 mm
Tiefe : 189,3 mm
Breite mit Verpackung : 235 mm
Höhe mit Verpackung : 235 mm
Tiefe mit Verpackung : 200 mm
Fördermitteltemperatur bei IMax : 40  C
Schalldruckpegel : 33 dB(A) / 40 dB(A) (Abstand 3 m,
Freifeldbedingungen)
Verpackungseinheit : 1 Stück
Sortiment : A
GTIN (EAN) : 4012799840930
Hersteller: MAICO
ECA 150 ipro KRC Kleinraumventilator
Artikelnummer: 0084.0093
Menge: 1,000 Stck

**10.24 ECA 150 Kleinraumventilator Zweistufiger Kleinraumventilator, DN 150, mit elektrischem Innenversch**
Ausführung mit Funkempfänger und Feuchtesteuerung:
Mit integriertem Funkempfänger 868 MHz und
Feuchtesteuerung.
Barrierefreies Produkt, da automatisches Ein- /
Ausschalten über Feuchtesensor.
Keine Einstellung der Einschaltfeuchte notwendig.
Ventilator überwacht den Feuchteverlauf. Entlüftet
automatisch je nach Raumfeuchte in Stufe 1 oder Stufe
2.
Mit separatem Funkschalter DS RC oder separater
Steuerung RLS RC schaltbar.
Die zwei Drehzahlen können entweder am Funkschalter
oder an der Steuerung ausgewählt werden.
Verdeckte Ansaugung, mit elektrisch betätigtem
Innenverschluss.
Nicht drehzahlsteuerbar.
Merkmale:
Funkgesteuerter Ventilator für das Abluftsystem
MAICOsmart, mit eingebautem Funkempfänger 868 MHz, auf
EnOcean Technologie basierend.
Der Ventilator kann mit einem Doppelwippenschalter (DS
RC) betrieben werden (keine Kabelverlegung zwischen
Schalter und Ventilator notwendig).
Der Ventilator kann in einem Master - Slave Verbund mit
anderen ECA 150 ipro RC/RCH/KRC/KRCH installiert werden
(RLS RC notwendig). Eine Kombination von ECA 150 ipro
RC/RCH/KRC/ KRCH mit ECA 100 ipro RC/RCH oder ER 100 RC
ist nicht möglich.
Zwei Leistungsstufen.
Verdeckte Ansaugung durch Designabdeckung.
Zur Entlüftung.
Mit VDE-GS-Zeichen.
Schutzart IP X5 für Sicherheit im Bad.
Schutzklasse II.
Farbe verkehrsweiß ähnlich RAL 9016.
Gehäuse aus schlagfestem Kunststoff.
Motor:
Energiesparender, robuster Motor mit Kugellager,
wartungsfrei.
Für Dauerbetrieb geeignet.
Montagehinweise:
Einfachste Montage, da Abdeckung leicht mit Werkzeug
abnehmbar.
Kompatibel zu ECA Vorgängermodellen DN 150, da
Befestigungslöcher und Kabeleinführung Unterputz an der
gleichen Stelle.
Elektrischer Anschluss:
Elektrischer Anschluss Unterputz.
Sicherheitshinweis:
Die Ventilatoren entsprechen der Schutzart IP X5 und
können somit im Schutzbereich 1 gemäß DIN VDE 0100-701
eingebaut werden.
Details siehe Planungshinweise Kapitel
Kleinraumventilatoren.
Technische Daten
Ausführung : Funkempfänger und Feuchtesteuerung
Fördervolumen : 200 m3/h / 250 m3/h
Drehzahl : 1.672 1/min / 2.189 1/min
Drehzahlsteuerbar : -
Reversierbarkeit : -
SEC average : -24,24 kWh/(m2*a)
Spannungsart : Wechselstrom
Bemessungsspannung : 230 V
Netzfrequenz : 50 Hz
Nennleistung : 18 W / 22 W
IMax : 0,11 A
Schutzart : IP X5
Netzzuleitung : 3 x 1,5 mm2
Einbauort : Decke / Wand
Einbauart : Aufputz
Einbaulage : beliebig
Material : Kunststoff
Farbe : verkehrsweiß, ähnlich RAL 9016
Gewicht : 1,8 kg
Gewicht mit Verpackung : 1,98 kg
Klappe : integriert
Klappenart : elektrisch
Nennweite : 150 mm
Breite : 228 mm
Höhe : 228 mm
Tiefe : 189,3 mm
Breite mit Verpackung : 235 mm
Höhe mit Verpackung : 235 mm
Tiefe mit Verpackung : 200 mm
Fördermitteltemperatur bei IMax : 40  C
Schalldruckpegel : 33 dB(A) / 40 dB(A) (Abstand 3 m,
Freifeldbedingungen)
Verpackungseinheit : 1 Stück
Sortiment : A
GTIN (EAN) : 4012799840947
Hersteller: MAICO
ECA 150 ipro KRCH Kleinraumventilator
Artikelnummer: 0084.0094
Menge: 1,000 Stck

**10.25 AKE 100 Kleinraumventilator Automatische Kellerentfeuchtung, DN 100, Fördervolumen 92 m3/h**
Ausführung :
Einsatzbereich bis ca. 30 m2 pro Ventilator.
Vielfältige Erweiterbarkeit des Systems: Anschluss
eines Zuluftventilators (z.B. ECA 11 E) möglich um den
Luftaustausch zu erhöhen.
Merkmale:
Vollautomatische, intelligente Kellerentfeuchtung für
höchste Ansprüche.
Permanenter Abgleich der absoluten Feuchte im Innen-
und Außenbereich: Ventilator lüftet eigenständig, wenn
die absolute Feuchte im Raum größer ist als außen.
Keine Wartung und manuelle Steuerung nötig: 1x
installieren und das System arbeitet automatisch.
Weitere Ventilatoren ohne eigene Taupunktsteuerung sind
bis max. 600 mA direkt an die AKE anschließbar und
profitieren von der Intelligenz.
Ventilatoren > 600 mA lassen sich mit einem
zwischengeschalteten Relais oder Schütz anschließen und
so auch größere bzw. mehrere Räume über die AKE
entfeuchten.
Verdeckte Ansaugung durch Designabdeckung.
Barrierefreies Produkt, da automatisches Ein-/
Ausschalten ohne zusätzliche Schalter.
Ventilator überwacht die Raumfeuchte.
Frostschutzfunktion: Abschalten des Systems bei
Innentemperaturen unter 5  C.
Trockenschutzfunktion: Abschalten des Systems bei einer
relativen Feuchte kleiner 30 %.
Zusätzlicher manueller Betrieb für 20 min. kann über
Taster ein- und auch wieder ausgeschaltet werden.
Keine zusätzliche Installation vom Schalter zum Gerät
notwendig.
Zusätzlicher manueller Betrieb mit Schalter möglich.
Status- und Funktionsanzeige durch LED's.
Lieferumfang:
Ventilator
Außenverschlussklappe
Sensoren
1 m Verbindungskabel
Farbe verkehrsweiß, ähnlich RAL 9016.
Gehäuse aus schlagfestem Kunststoff.
Thermischer Überlastungsschutz.
Schutzklasse II.
Frostschutz:
Um ein Auskühlen des Raumes zu vermeiden, besitzt der
AKE eine Frostschutzfunktion. Hierbei schaltet sich der
Ventilator bei Innentemperaturen von weniger als 5  C
automatisch ab.
Trockenschutz:
Um ein Austrocknen des Raumes zu vermeiden, besitzt der
AKE eine Trockenschutzfunktion. Hierbei schaltet sich
der Ventilator bei einer relativen Raumfeuchte von
kleiner 30 % automatisch ab.
Motor:
Energiesparender, robuster Motor mit Kugellager,
wartungsfrei.
Für Dauerbetrieb geeignet.
Montagehinweis:
Einfache Installation:
AKE 100: Kernlochbohrung 105 mm, bzw. 120 mm bei Einbau
mit Zubehör Wandhülse WH 100.
AKE 150: Kernlochbohrung 155 mm, bzw. 170 mm bei Einbau
mit Wandhülse WH 150.
Wand- und Deckenmontage möglich.
Elektrischer Anschluss:
Elektrischer Anschluss wahlweise Auf- oder Unterputz.
Aufputzinstallation bei AKE 100 mit Zubehör
Distanzrahmen ECA-DR.
Technische Daten
Fördervolumen : 92 m3/h
Drehzahl : 2.500 1/min
Drehzahlsteuerbar : -
Reversierbarkeit : -
SEC average : -24,18 kWh/(m2*a)
Spannungsart : Wechselstrom
Bemessungsspannung : 230 V
Netzfrequenz : 50 Hz
Nennleistung : 8 W
Stand-By-Leistungsaufnahme : 2 W
IMax : 0,06 A
Schutzart : IP X4
Netzzuleitung : 5 x 1,5 mm2
Einbauort : Wand
Einbauart : Aufputz
Einbaulage : beliebig
Material : Kunststoff
Farbe : verkehrsweiß, ähnlich RAL 9016
Gewicht : 0,85 kg
Gewicht mit Verpackung : 1,13 kg
Klappe : keine
Nennweite : 100 mm
Kabellänge : 1 m
Breite : 159 mm
Höhe : 159 mm
Tiefe : 130 mm
Breite mit Verpackung : 225 mm
Höhe mit Verpackung : 225 mm
Tiefe mit Verpackung : 200 mm
Wandstärke : max. 0,85 m (falls 1m Kabellänge nicht
aussreichend, bitte das Sensorkabel 6m mitbestellen)
Fördermitteltemperatur bei IMax : 40  C
Schalldruckpegel : 32 dB(A) (Abstand 3 m,
Freifeldbedingungen)
Verpackungseinheit : 1 Stück
Sortiment : A
GTIN (EAN) : 4012799842200
Hersteller: MAICO
AKE 100 Kleinraumventilator
Artikelnummer: 0084.0220
Menge: 1,000 Stck

**10.26 AKE 100/ Kleinraumventilator Automatische Kellerentfeuchtung, DN 100, Fördervolumen 92 m3/h**
Ausführung :
Einsatzbereich bis ca. 30 m2 pro Ventilator.
Vielfältige Erweiterbarkeit des Systems: Anschluss
eines Zuluftventilators (z.B. ECA 11 E) möglich um den
Luftaustausch zu erhöhen.
Merkmale :
Vollautomatische, intelligente Kellerentfeuchtung für
höchste Ansprüche.
Permanenter Abgleich der absoluten Feuchte im Innen-
und Außenbereich: Ventilator lüftet eigenständig, wenn
die absolute Feuchte im Raum größer ist als außen.
Keine Wartung und manuelle Steuerung nötig: 1x
installieren und das System arbeitet automatisch.
Weitere Ventilatoren ohne eigene Taupunktsteuerung sind
bis max. 1,2 A direkt an die AKE anschließbar und
profitieren von der Intelligenz.
Ventilatoren > 1,2 A lassen sich mit einem
zwischengeschalteten Relais oder Schütz anschließen und
so auch größere bzw. mehrere Räume über die AKE
entfeuchten.
Verdeckte Ansaugung durch Designabdeckung.
Barrierefreies Produkt, da automatisches Ein-/
Ausschalten ohne zusätzliche Schalter.
Ventilator überwacht die absolute Raumfeuchte.
Frostschutzfunktion: Abschalten des Systems bei
Innentemperaturen unter 5  C.
Garagenentfeuchtung: optionales Abschalten der
Frostschutzfunktion für unbeheizte Räume.
Zusätzlicher manueller Betrieb für 30 min. kann über
Taster ein- und auch wieder ausgeschaltet werden.
Keine zusätzliche Installation vom Schalter zum Gerät
notwendig.
Zusätzlicher manueller Betrieb mit externem Taster oder
Schalter möglich.
Automatische Taster / Schalter Erkennung.
Status- und Funktionsanzeige durch LED's.
Lieferumfang:
Ventilator
Außenverschlussklappe
Sensoren
1,5 m Verbindungskabel
Farbe verkehrsweiß, ähnlich RAL 9016.
Gehäuse aus schlagfestem Kunststoff.
Thermischer Überlastungsschutz.
Schutzklasse II.
Frostschutz:
Um ein Auskühlen des Raumes zu vermeiden, besitzt der
AKE eine Frostschutzfunktion. Hierbei schaltet sich der
Ventilator bei Innentemperaturen von weniger als 5  C
automatisch ab.
Garagenentfeuchtung :
Die Frostschutzfunktion des AKE kann per DIP Schalter
umgangen werden, um unbeheizte Räume ganzjährig zu
entfeuchten zu können.
Motor :
Energiesparender, robuster Motor mit Kugellager,
wartungsfrei.
Für Dauerbetrieb geeignet.
Montagehinweis :
Einfache Installation:
AKE 100/1: Kernlochbohrung 105 mm, bzw. 120 mm bei
Einbau mit Zubehör Wandhülse WH 100.
AKE 150/1: Kernlochbohrung 155 mm, bzw. 170 mm bei
Einbau mit Wandhülse WH 150.
Wand- und Deckenmontage möglich.
Elektrischer Anschluss :
Elektrischer Anschluss wahlweise Auf- oder Unterputz.
Aufputzinstallation bei AKE 100/1 mit Zubehör
Distanzrahmen ECA-DR.
Technische Daten
Fördervolumen : 92 m3/h
Drehzahl : 2.500 1/min
Drehzahlsteuerbar : -
Reversierbarkeit : -
SEC average : -24,18 kWh/(m2*a)
Spannungsart : Wechselstrom
Bemessungsspannung : 230 V
Netzfrequenz : 50 Hz
Nennleistung : 8 W
Stand-By-Leistungsaufnahme : 2 W
IMax : 0,06 A
Schutzart : IP X4
Netzzuleitung : 5 x 1,5 mm2
Einbauort : Wand
Aufstellungsort : Keller / Garage
Einbauart : Aufputz
Einbaulage : beliebig
Material : Kunststoff
Farbe : verkehrsweiß, ähnlich RAL 9016
Gewicht : 0,85 kg
Gewicht mit Verpackung : 1,13 kg
Klappe : keine
Nennweite : 100 mm
Kabellänge : 1,5 m
Breite : 159 mm
Höhe : 159 mm
Tiefe : 130 mm
Breite mit Verpackung : 225 mm
Höhe mit Verpackung : 225 mm
Tiefe mit Verpackung : 200 mm
Fördermitteltemperatur bei IMax : 40  C
Schalldruckpegel : 32 dB(A) (Abstand 3 m,
Freifeldbedingungen)
Verpackungseinheit : 1 Stück
Sortiment : A
GTIN (EAN) : 4012799844587
Hersteller: MAICO
AKE 100/1 Kleinraumventilator
Artikelnummer: 0084.0458
Menge: 1,000 Stck

**10.27 AKE 150 Kleinraumventilator Automatische Kellerentfeuchtung, DN 150, Fördervolumen 250 m3/h**
Ausführung :
Einsatzbereich bis ca. 70 m2 pro Ventilator.
Vielfältige Erweiterbarkeit des Systems: Anschluss
eines Zuluftventilators (z.B. ECA 15/4 E) möglich um
den Luftaustausch zu erhöhen.
Merkmale:
Vollautomatische, intelligente Kellerentfeuchtung für
höchste Ansprüche.
Permanenter Abgleich der absoluten Feuchte im Innen-
und Außenbereich: Ventilator lüftet eigenständig, wenn
die absolute Feuchte im Raum größer ist als außen.
Keine Wartung und manuelle Steuerung nötig: 1x
installieren und das System arbeitet automatisch.
Weitere Ventilatoren ohne eigene Taupunktsteuerung sind
bis max. 600 mA direkt an die AKE anschließbar und
profitieren von der Intelligenz.
Ventilatoren > 600 mA lassen sich mit einem
zwischengeschalteten Relais oder Schütz anschließen und
so auch größere bzw. mehrere Räume über die AKE
entfeuchten.
Verdeckte Ansaugung durch Designabdeckung.
Barrierefreies Produkt, da automatisches Ein-/
Ausschalten ohne zusätzliche Schalter.
Ventilator überwacht die Raumfeuchte.
Frostschutzfunktion: Abschalten des Systems bei
Innentemperaturen unter 5  C.
Trockenschutzfunktion: Abschalten des Systems bei einer
relativen Feuchte kleiner 30 %.
Zusätzlicher manueller Betrieb für 20 min. kann über
Taster ein- und auch wieder ausgeschaltet werden.
Keine zusätzliche Installation vom Schalter zum Gerät
notwendig.
Zusätzlicher manueller Betrieb mit Schalter möglich.
Status- und Funktionsanzeige durch LED's.
Lieferumfang:
Ventilator
Außenverschlussklappe
Sensoren
1 m Verbindungskabel
Farbe verkehrsweiß, ähnlich RAL 9016.
Gehäuse aus schlagfestem Kunststoff.
Thermischer Überlastungsschutz.
Schutzklasse II.
Frostschutz:
Um ein Auskühlen des Raumes zu vermeiden, besitzt der
AKE eine Frostschutzfunktion. Hierbei schaltet sich der
Ventilator bei Innentemperaturen von weniger als 5  C
automatisch ab.
Trockenschutz:
Um ein Austrocknen des Raumes zu vermeiden, besitzt der
AKE eine Trockenschutzfunktion. Hierbei schaltet sich
der Ventilator bei einer relativen Raumfeuchte von
kleiner 30 % automatisch ab.
Motor:
Energiesparender, robuster Motor mit Kugellager,
wartungsfrei.
Für Dauerbetrieb geeignet.
Montagehinweis:
Einfache Installation:
AKE 100: Kernlochbohrung 105 mm, bzw. 120 mm bei Einbau
mit Zubehör Wandhülse WH 100.
AKE 150: Kernlochbohrung 155 mm, bzw. 170 mm bei Einbau
mit Wandhülse WH 150.
Wand- und Deckenmontage möglich.
Elektrischer Anschluss:
Elektrischer Anschluss wahlweise Auf- oder Unterputz.
Aufputzinstallation bei AKE 100 mit Zubehör
Distanzrahmen ECA-DR.
Technische Daten
Fördervolumen : 250 m3/h
Drehzahl : 2.189 1/min
Drehzahlsteuerbar : -
Reversierbarkeit : -
SEC average : -24,48 kWh/(m2*a)
Spannungsart : Wechselstrom
Bemessungsspannung : 230 V
Netzfrequenz : 50 Hz
Nennleistung : 19 W
Stand-By-Leistungsaufnahme : 2 W
IMax : 0,09 A
Schutzart : IP X4
Netzzuleitung : 5 x 1,5 mm2
Einbauort : Wand
Einbauart : Aufputz
Einbaulage : beliebig
Material : Kunststoff
Farbe : verkehrsweiß, ähnlich RAL 9016
Gewicht : 1,8 kg
Gewicht mit Verpackung : 2,37 kg
Klappe : keine
Nennweite : 150 mm
Kabellänge : 1 m
Breite : 228 mm
Höhe : 228 mm
Tiefe : 178,3 mm
Breite mit Verpackung : 303 mm
Höhe mit Verpackung : 273 mm
Tiefe mit Verpackung : 303 mm
Wandstärke : max. 0,85 m (falls 1m Kabellänge nicht
aussreichend, bitte das Sensorkabel 6m mitbestellen)
Fördermitteltemperatur bei IMax : 40  C
Schalldruckpegel : 40 dB(A) (Abstand 3 m,
Freifeldbedingungen)
Verpackungseinheit : 1 Stück
Sortiment : A
GTIN (EAN) : 4012799840992
Hersteller: MAICO
AKE 150 Kleinraumventilator
Artikelnummer: 0084.0099
Menge: 1,000 Stck

**10.28 AKE 150/ Kleinraumventilator Automatische Kellerentfeuchtung, DN 150, Fördervolumen 250 m3/h**
Ausführung:
Einsatzbereich bis ca. 70 m2 pro Ventilator.
Vielfältige Erweiterbarkeit des Systems: Anschluss
eines Zuluftventilators (z.B. ECA 15/4 E) möglich um
den Luftaustausch zu erhöhen.
Merkmale:
Vollautomatische, intelligente Kellerentfeuchtung für
höchste Ansprüche.
Permanenter Abgleich der absoluten Feuchte im Innen-
und Außenbereich: Ventilator lüftet eigenständig, wenn
die absolute Feuchte im Raum größer ist als außen.
Keine Wartung und manuelle Steuerung nötig: 1x
installieren und das System arbeitet automatisch.
Weitere Ventilatoren ohne eigene Taupunktsteuerung sind
bis max. 1,2 A direkt an die AKE anschließbar und
profitieren von der Intelligenz.
Ventilatoren > 1,2 A lassen sich mit einem
zwischengeschalteten Relais oder Schütz anschließen und
so auch größere bzw. mehrere Räume über die AKE
entfeuchten.
Verdeckte Ansaugung durch Designabdeckung.
Barrierefreies Produkt, da automatisches Ein-/
Ausschalten ohne zusätzliche Schalter.
Ventilator überwacht die Raumfeuchte.
Frostschutzfunktion: Abschalten des Systems bei
Innentemperaturen unter 5  C.
Garagenentfeuchtung: optionales Abschalten der
Frostschutzfunktion für unbeheizte Räume.
Zusätzlicher manueller Betrieb für 30 min. kann über
Taster ein- und auch wieder ausgeschaltet werden.
Keine zusätzliche Installation vom Schalter zum Gerät
notwendig.
Zusätzlicher manueller Betrieb mit externem Taster oder
Schalter möglich.
Automatische Taster / Schalter Erkennung.
Status- und Funktionsanzeige durch LED's.
Lieferumfang:
Ventilator
Außenverschlussklappe
Sensoren
1,5 m Verbindungskabel
Farbe verkehrsweiß, ähnlich RAL 9016.
Gehäuse aus schlagfestem Kunststoff.
Thermischer Überlastungsschutz.
Schutzklasse II.
Frostschutz :
Um ein Auskühlen des Raumes zu vermeiden, besitzt der
AKE eine Frostschutzfunktion. Hierbei schaltet sich der
Ventilator bei Innentemperaturen von weniger als 5  C
automatisch ab.
Garagenentfeuchtung :
Die Frostschutzfunktion des AKE kann per DIP Schalter
umgangen werden, um unbeheizte Räume ganzjährig zu
entfeuchten zu können.
Motor:
Energiesparender, robuster Motor mit Kugellager,
wartungsfrei.
Für Dauerbetrieb geeignet.
Montagehinweis:
Einfache Installation:
AKE 100: Kernlochbohrung 105 mm, bzw. 120 mm bei Einbau
mit Zubehör Wandhülse WH 100.
AKE 150: Kernlochbohrung 155 mm, bzw. 170 mm bei Einbau
mit Wandhülse WH 150.
Wand- und Deckenmontage möglich.
Elektrischer Anschluss:
Elektrischer Anschluss wahlweise Auf- oder Unterputz.
Aufputzinstallation bei AKE 100 mit Zubehör
Distanzrahmen ECA-DR.
Technische Daten
Fördervolumen : 250 m3/h
Drehzahl : 2.189 1/min
Drehzahlsteuerbar : -
Reversierbarkeit : -
SEC average : -24,48 kWh/(m2*a)
Spannungsart : Wechselstrom
Bemessungsspannung : 230 V
Netzfrequenz : 50 Hz
Nennleistung : 19 W
Stand-By-Leistungsaufnahme : 2 W
IMax : 0,09 A
Schutzart : IP X4
Netzzuleitung : 5 x 1,5 mm2
Einbauort : Wand
Aufstellungsort : Keller / Garage
Einbauart : Aufputz
Einbaulage : beliebig
Material : Kunststoff
Farbe : verkehrsweiß, ähnlich RAL 9016
Gewicht : 1,8 kg
Gewicht mit Verpackung : 2,37 kg
Nennweite : 150 mm
Kabellänge : 1,5 m
Breite : 228 mm
Höhe : 228 mm
Tiefe : 178,3 mm
Breite mit Verpackung : 303 mm
Höhe mit Verpackung : 273 mm
Tiefe mit Verpackung : 303 mm
Wandstärke : max. 0,85 m (falls 1m Kabellänge nicht
aussreichend, bitte das Sensorkabel 6m mitbestellen)
Fördermitteltemperatur bei IMax : 40  C
Schalldruckpegel : 40 dB (Abstand 3 m,
Freifeldbedingungen)
Verpackungseinheit : 1 Stück
Sortiment : A
GTIN (EAN) : 4012799844594
Hersteller: MAICO
AKE 150/1 Kleinraumventilator
Artikelnummer: 0084.0459
Menge: 1,000 Stck

**10.29 FE 100/1 Fenstereinbausatz Fenstereinbausatz mit selbsttätiger Außenklappe FE 100/1 AP für die Ve**
Merkmale:
Für den Einbau von Kleinraumventilatoren der Gruppe ECA
100 ipro in Fenster und dünne Wände.
Farbe verkehrsweiß ähnlich RAL 9016.
Gehäuse aus schlagfestem Kunststoff.
Lieferumfang: Außenklappe AP bzw. Außengitter SG, 3 x
Distanzrahmen, 2 x Dichtungsringe, Gewindestutzen, 2 x
Schrauben zur Ventilatorbefestigung,
Zugentlastungsbügel mit 2 x Schrauben, Leitungstülle,
Montageanleitung.
Montagehinweise:
Einfache Montage im Fensterausschnitt durch ineinander
verschraubbaren Adapter und Gewindstutzen.
Scheibendicke mindestens 3 mm, Scheibenabstand bis 75
mm.
Scheibenausschnitt 115 bis 120 mm.
Nicht für den Einbau in aufklappbare Doppelfenster
geeignet.
Elektrischer Anschluss:
An der Klemmleiste im Gehäuse des ECA 100 ipro...
Technische Daten
Einbauort : Fenster / dünne Wand
Einbaulage : waagerecht
Material : Kunststoff, schlagfest
Farbe : verkehrsweiß, ähnlich RAL 9016
Gewicht : 0,4 kg
Gewicht mit Verpackung : 0,48 kg
Breite : 150 mm
Höhe : 150 mm
Tiefe : 103 mm
Breite mit Verpackung : 157 mm
Höhe mit Verpackung : 157 mm
Tiefe mit Verpackung : 123 mm
Verpackungseinheit : 1 Stück
Sortiment : A
GTIN (EAN) : 4012799934998
Hersteller: MAICO
FE 100/1 AP Fenstereinbausatz
Artikelnummer: 0093.0499
Menge: 1,000 Stck

**10.30 FE 100/1 Fenstereinbausatz Fenstereinbausatz mit feststehendem Außengitter FE 100/1 SG für die Ve**
Merkmale:
Für den Einbau von Kleinraumventilatoren der Gruppe ECA
100 ipro in Fenster und dünne Wände.
Farbe verkehrsweiß ähnlich RAL 9016.
Gehäuse aus schlagfestem Kunststoff.
Lieferumfang: Außenklappe AP bzw. Außengitter SG, 3 x
Distanzrahmen, 2 x Dichtungsringe, Gewindestutzen, 2 x
Schrauben zur Ventilatorbefestigung,
Zugentlastungsbügel mit 2 x Schrauben, Leitungstülle,
Montageanleitung.
Montagehinweise:
Einfache Montage im Fensterausschnitt durch ineinander
verschraubbaren Adapter und Gewindstutzen.
Scheibendicke mindestens 3 mm, Scheibenabstand bis 75
mm.
Scheibenausschnitt 115 bis 120 mm.
Nicht für den Einbau in aufklappbare Doppelfenster
geeignet.
Elektrischer Anschluss:
An der Klemmleiste im Gehäuse des ECA 100 ipro...
Technische Daten
Einbauort : Fenster / dünne Wand
Einbaulage : waagerecht
Material : Kunststoff, schlagfest
Farbe : verkehrsweiß, ähnlich RAL 9016
Gewicht : 0,41 kg
Gewicht mit Verpackung : 0,49 kg
Breite : 150 mm
Höhe : 150 mm
Tiefe : 103 mm
Breite mit Verpackung : 158 mm
Höhe mit Verpackung : 158 mm
Tiefe mit Verpackung : 123 mm
Verpackungseinheit : 1 Stück
Sortiment : A
GTIN (EAN) : 4012799935001
Hersteller: MAICO
FE 100/1 SG Fenstereinbausatz
Artikelnummer: 0093.0500
Menge: 1,000 Stck

**10.31 ECA pian Kleinraumventilator Besonders leiser Kleinraumventilator, Standardausführung**
Standardausführung:
Ein/Aus über Lichtschalter oder separaten Schalter.
Drehzahlsteuerbar.
Durch die Technik des Phasenanschnitts kann im unteren
Drehzahlbereich ein physikalisch bedingtes
Brummgeräusch auftreten.
Merkmale:
Besonders leise dank innovativem Piano-Laufrad.
Abdeckung ohne Werkzeug zur Reinigung abnehmbar.
Kompatibel zu ECA 100 ipro und ECA Vorgängermodellen
DN 100, gleiche Position Schraubenlöcher und
Kabeleinführung.
Mit VDE-Zeichen.
Schutzart IP X4 für Sicherheit im Bad.
Schutzklasse II.
Integrierte Rückschlagklappe federlos, langlebig und
stabil.
Farbe verkehrsweiß ähnlich RAL 9016.
Passend für Rohr DN 100.
Gehäuse aus schlagfestem Kunststoff.
Thermischer Überlastungsschutz.
Motor:
Robuster Motor mit Kugellager, wartungsfrei.
Für Dauerbetrieb geeignet.
Montagehinweise:
Einfachste Montage, da Abdeckung ohne Werkzeug
abnehmbar.
Wand- und Deckenmontage möglich, bei Deckenmontage
Bohrung in Abdeckung notwendig.
Elektrischer Anschluss:
Elektrischer Anschluss Unterputz.
Sicherheitshinweise:
Alle ECA piano-Geräte im Schutzbereich 2 gemäß DIN VDE
0100-701 einsetzbar.
Details siehe Planungshinweise.
Technische Daten
Ausführung : Standardausführung
Fördervolumen : 80 m3/h
Drehzahl : 2.400 1/min
Drehzahlsteuerbar : +
Reversierbarkeit : -
Spannungsart : Wechselstrom
Bemessungsspannung : 230 V
Netzfrequenz : 50 Hz / 60 Hz
Nennleistung : 8 W
IMax : 0,06 A
Schutzart : IP X4
Netzzuleitung : 3 x 1,5 mm2
Einbauort : Wand / Decke
Einbauart : Aufputz
Einbaulage : beliebig
Material : Kunststoff
Farbe : verkehrsweiß, ähnlich RAL 9016
Gewicht : 0,5 kg
Gewicht mit Verpackung : 0,61 kg
Nennweite : 100 mm
Breite : 151 mm
Höhe : 151 mm
Tiefe : 104 mm
Breite mit Verpackung : 160 mm
Höhe mit Verpackung : 160 mm
Tiefe mit Verpackung : 130 mm
Fördermitteltemperatur bei IMax : 40  C
Schalldruckpegel : 26 dB(A) (Abstand 3 m,
Freifeldbedingungen)
Verpackungseinheit : 1 Stück
Sortiment : A
GTIN (EAN) : 4012799840800
Hersteller: MAICO
ECA piano Standard Kleinraumventilator
Artikelnummer: 0084.0080
Menge: 1,000 Stck

**10.32 ECA pian Kleinraumventilator Besonders leiser Kleinraumventilator mit einstellbarem Nachlauf**
Ausführung mit einstellbarer Nachlaufzeit:
Ein/Aus über Lichtschalter oder separaten Schalter.
Nachlaufzeit einstellbar von ca. 3 min bis ca. 25 min.
Nicht drehzahlsteuerbar.
Merkmale:
Besonders leise dank innovativem Piano-Laufrad.
Abdeckung ohne Werkzeug zur Reinigung abnehmbar.
Kompatibel zu ECA 100 ipro und ECA Vorgängermodellen
DN 100, gleiche Position Schraubenlöcher und
Kabeleinführung.
Mit VDE-Zeichen.
Schutzart IP X4 für Sicherheit im Bad.
Schutzklasse II.
Integrierte Rückschlagklappe federlos, langlebig und
stabil.
Farbe verkehrsweiß ähnlich RAL 9016.
Passend für Rohr DN 100.
Gehäuse aus schlagfestem Kunststoff.
Thermischer Überlastungsschutz.
Motor:
Robuster Motor mit Kugellager, wartungsfrei.
Für Dauerbetrieb geeignet.
Montagehinweise:
Einfachste Montage, da Abdeckung ohne Werkzeug
abnehmbar.
Wand- und Deckenmontage möglich, bei Deckenmontage
Bohrung in Abdeckung notwendig.
Elektrischer Anschluss:
Elektrischer Anschluss Unterputz.
Sicherheitshinweise:
Alle ECA piano-Geräte im Schutzbereich 2 gemäß DIN VDE
0100-701 einsetzbar.
Details siehe Planungshinweise.
Technische Daten
Ausführung : Einstellbarer Nachlauf
Fördervolumen : 80 m3/h
Drehzahl : 2.400 1/min
Drehzahlsteuerbar : -
Reversierbarkeit : -
Spannungsart : Wechselstrom
Bemessungsspannung : 230 V
Netzfrequenz : 50 Hz / 60 Hz
Nennleistung : 8 W
IMax : 0,06 A
Schutzart : IP X4
Netzzuleitung : 5 x 1,5 mm2
Einbauort : Wand / Decke
Einbauart : Aufputz
Einbaulage : beliebig
Material : Kunststoff
Farbe : verkehrsweiß, ähnlich RAL 9016
Gewicht : 0,49 kg
Gewicht mit Verpackung : 0,62 kg
Nennweite : 100 mm
Breite : 151 mm
Höhe : 151 mm
Tiefe : 104 mm
Breite mit Verpackung : 160 mm
Höhe mit Verpackung : 160 mm
Tiefe mit Verpackung : 130 mm
Fördermitteltemperatur bei IMax : 40  C
Nachlaufzeit : 3 min - 25 min
Schalldruckpegel : 26 dB(A) (Abstand 3 m,
Freifeldbedingungen)
Verpackungseinheit : 1 Stück
Sortiment : A
GTIN (EAN) : 4012799840817
Hersteller: MAICO
ECA piano TC Kleinraumventilator
Artikelnummer: 0084.0081
Menge: 1,000 Stck

**10.33 ECA pian Kleinraumventilator Besonders leiser Kleinraumventilator mit Feuchtesteuerung und einstell**
Ausführung Feuchtesteuerung mit einstellbarem Nachlauf:
Barrierefreies Produkt, da automatisches Ein- /
Ausschalten.
Einschaltfeuchte einstellbar von ca. 50 % relative
Feuchte bis ca. 90 % relative Feuchte.
Mit einem zusätzlichen Schalter kann manuell geschaltet
werden, Ventilator läuft dann die eingestellte
Nachlaufzeit nach.
Nachlauf einstellbar von ca. 0,5 min bis ca. 18 min.
Die Feuchtesteuerung hat Vorrang.
Nicht drehzahlsteuerbar.
Merkmale:
Besonders leise dank innovativem Piano-Laufrad.
Abdeckung ohne Werkzeug zur Reinigung abnehmbar.
Kompatibel zu ECA 100 ipro und ECA Vorgängermodellen
DN 100, gleiche Position Schraubenlöcher und
Kabeleinführung.
Mit VDE-Zeichen.
Schutzart IP X4 für Sicherheit im Bad.
Schutzklasse II.
Integrierte Rückschlagklappe federlos, langlebig und
stabil.
Farbe verkehrsweiß ähnlich RAL 9016.
Passend für Rohr DN 100.
Gehäuse aus schlagfestem Kunststoff.
Thermischer Überlastungsschutz.
Motor:
Robuster Motor mit Kugellager, wartungsfrei.
Für Dauerbetrieb geeignet.
Montagehinweise:
Einfachste Montage, da Abdeckung ohne Werkzeug
abnehmbar.
Wand- und Deckenmontage möglich, bei Deckenmontage
Bohrung in Abdeckung notwendig.
Elektrischer Anschluss:
Elektrischer Anschluss Unterputz.
Sicherheitshinweise:
Alle ECA piano-Geräte im Schutzbereich 2 gemäß DIN VDE
0100-701 einsetzbar.
Details siehe Planungshinweise.
Technische Daten
Ausführung : Feuchtesteuerung mit einstellbarem
Nachlauf
Fördervolumen : 80 m3/h
Drehzahl : 2.400 1/min
Drehzahlsteuerbar : -
Reversierbarkeit : -
Spannungsart : Wechselstrom
Bemessungsspannung : 230 V
Netzfrequenz : 50 Hz / 60 Hz
Nennleistung : 8 W
IMax : 0,06 A
Schutzart : IP X4
Netzzuleitung : 3/5 x 1,5 mm2
Einbauort : Wand / Decke
Einbauart : Aufputz
Einbaulage : beliebig
Material : Kunststoff
Farbe : verkehrsweiß, ähnlich RAL 9016
Gewicht : 0,5 kg
Gewicht mit Verpackung : 0,63 kg
Nennweite : 100 mm
Breite : 151 mm
Höhe : 151 mm
Tiefe : 104 mm
Breite mit Verpackung : 160 mm
Höhe mit Verpackung : 160 mm
Tiefe mit Verpackung : 130 mm
Fördermitteltemperatur bei IMax : 40  C
Nachlaufzeit : 0,5 min - 18 min (Nachlaufzeit bei
Verwendung eines optionalen Schalters (z.B.
Lichtschalter) verfügbar)
Schalldruckpegel : 26 dB(A) (Abstand 3 m,
Freifeldbedingungen)
Verpackungseinheit : 1 Stück
Sortiment : A
GTIN (EAN) : 4012799840824
Hersteller: MAICO
ECA piano H Kleinraumventilator
Artikelnummer: 0084.0082
Menge: 1,000 Stck

**10.34 ECA 120 Kleinraumventilator Mit feststehendem Innengitter**
Standardausführung:
Drehzahlsteuerbar.
Durch die Technik des Phasenanschnitts kann im unteren
Drehzahlbereich ein physikalisch bedingtes
Brummgeräusch auftreten.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Standardausführung
Fördervolumen : 170 m3/h
Drehzahl : 2.600 1/min
Drehzahlsteuerbar : +
Reversierbarkeit : -
Spannungsart : Wechselstrom
Bemessungsspannung : 230 V
Netzfrequenz : 50 Hz / 60 Hz
Leistungsaufnahme : 19 W
IMax : 0,14 A
Schutzart : IP 45
Netzzuleitung : 3 x 1,5 mm2
Einbauort : Wand
Einbauart : Aufputz
Einbaulage : beliebig
Material : Kunststoff
Farbe : verkehrsweiß, ähnlich RAL 9016
Gewicht : 0,9 kg
Gewicht mit Verpackung : 1,05 kg
Nennweite : 120 mm
Breite : 171 mm
Höhe : 171 mm
Tiefe : 114 mm
Breite mit Verpackung : 180 mm
Höhe mit Verpackung : 180 mm
Tiefe mit Verpackung : 140 mm
Fördermitteltemperatur bei IMax : 40  C
Schalldruckpegel : 42 dB(A) (Abstand 3 m,
Freifeldbedingungen)
Verpackungseinheit : 1 Stück
Sortiment : A
GTIN (EAN) : 4012799840060
Hersteller: MAICO
ECA 120 Kleinraumventilator
Artikelnummer: 0084.0006
Menge: 1,000 Stck

**10.35 ECA 120 Kleinraumventilator Mit feststehendem Innengitter und Verzögerungs-Zeitschalter**
Ausführung mit Verzögerungszeitschalter:
Einschaltverzögerung ca. 50 sek.
Nachlaufzeit ca. 6 min.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Verzögerungszeitschalter
Fördervolumen : 170 m3/h
Drehzahl : 2.600 1/min
Drehzahlsteuerbar : -
Reversierbarkeit : -
Spannungsart : Wechselstrom
Bemessungsspannung : 230 V
Netzfrequenz : 50 Hz / 60 Hz
Leistungsaufnahme : 19 W
IMax : 0,14 A
Schutzart : IP 45
Netzzuleitung : 5 x 1,5 mm2
Einbauort : Wand
Einbauart : Aufputz
Einbaulage : beliebig
Material : Kunststoff
Farbe : verkehrsweiß, ähnlich RAL 9016
Gewicht : 0,9 kg
Gewicht mit Verpackung : 1,06 kg
Nennweite : 120 mm
Breite : 171 mm
Höhe : 171 mm
Tiefe : 114 mm
Breite mit Verpackung : 180 mm
Höhe mit Verpackung : 180 mm
Tiefe mit Verpackung : 140 mm
Fördermitteltemperatur bei IMax : 40  C
Nachlaufzeit : 6 min
Einschaltverzögerung : 50 s
Schalldruckpegel : 42 dB(A) (Abstand 3 m,
Freifeldbedingungen)
Verpackungseinheit : 1 Stück
Sortiment : A
GTIN (EAN) : 4012799840077
Hersteller: MAICO
ECA 120 VZ Kleinraumventilator
Artikelnummer: 0084.0007
Menge: 1,000 Stck

**10.36 ECA 120 Kleinraumventilator Mit feststehendem Innengitter und Lichtsteuerung**
Ausführung mit Lichtsteuerung:
Barrierefreies Produkt, da automatisches
Ein-/Ausschalten über die Lichtsteuerung möglich ist.
Die Lichtsteuerung schaltet den Ventilator ab einer
Mindesthelligkeit im Raum ein, z. B. beim Einschalten
einer Lampe.
Einschalthelligkeit (am Gerät) min. 30 Lux.
Ausschalthelligkeit (am Gerät) max. 0,3 Lux.
Installation eines Schalters entfällt.
Einschaltverzögerung ca. 50 sek.
Nachlaufzeit ca. 6 min.
Schaltungsvariante: Mit einem zusätzlichen Schalter
kann der Ventilator unabhängig von der Raumbeleuchtung
abgeschaltet werden (siehe Schaltbilder im Internet).
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Lichtsteuerung
Fördervolumen : 170 m3/h
Drehzahl : 2.600 1/min
Drehzahlsteuerbar : -
Reversierbarkeit : -
Spannungsart : Wechselstrom
Bemessungsspannung : 230 V
Netzfrequenz : 50 Hz / 60 Hz
Leistungsaufnahme : 19 W
IMax : 0,14 A
Schutzart : IP 45
Netzzuleitung : 3 x 1,5 mm2
Einbauort : Wand
Einbauart : Aufputz
Einbaulage : beliebig
Material : Kunststoff
Farbe : verkehrsweiß, ähnlich RAL 9016
Gewicht : 0,9 kg
Gewicht mit Verpackung : 1,07 kg
Nennweite : 120 mm
Breite : 171 mm
Höhe : 171 mm
Tiefe : 114 mm
Breite mit Verpackung : 180 mm
Höhe mit Verpackung : 180 mm
Tiefe mit Verpackung : 140 mm
Fördermitteltemperatur bei IMax : 40  C
Nachlaufzeit : 6 min
Einschaltverzögerung : 50 s
Schalldruckpegel : 42 dB(A) (Abstand 3 m,
Freifeldbedingungen)
Verpackungseinheit : 1 Stück
Sortiment : A
GTIN (EAN) : 4012799840084
Hersteller: MAICO
ECA 120 F Kleinraumventilator
Artikelnummer: 0084.0008
Menge: 1,000 Stck

**10.37 ECA 120 Kleinraumventilator Mit feststehendem Innengitter und Zugschnurschalter**
Ausführung mit Zugschnurschaltung:
Mit Zugschnurschalter und Zugkordel.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Zugschnurschaltung
Fördervolumen : 170 m3/h
Drehzahl : 2.600 1/min
Drehzahlsteuerbar : -
Reversierbarkeit : -
Spannungsart : Wechselstrom
Bemessungsspannung : 230 V
Netzfrequenz : 50 Hz / 60 Hz
Leistungsaufnahme : 19 W
IMax : 0,14 A
Schutzart : IP 23
Netzzuleitung : 3 x 1,5 mm2
Einbauort : Wand
Einbauart : Aufputz
Einbaulage : beliebig
Material : Kunststoff
Farbe : verkehrsweiß, ähnlich RAL 9016
Gewicht : 0,9 kg
Gewicht mit Verpackung : 1,06 kg
Nennweite : 120 mm
Breite : 171 mm
Höhe : 171 mm
Tiefe : 114 mm
Breite mit Verpackung : 180 mm
Höhe mit Verpackung : 180 mm
Tiefe mit Verpackung : 140 mm
Fördermitteltemperatur bei IMax : 40  C
Schalldruckpegel : 42 dB(A) (Abstand 3 m,
Freifeldbedingungen)
Verpackungseinheit : 1 Stück
Sortiment : A
GTIN (EAN) : 4012799840343
Hersteller: MAICO
ECA 120 P Kleinraumventilator
Artikelnummer: 0084.0034
Menge: 1,000 Stck

**10.38 ECA 120 Kleinraumventilator Mit feststehendem Innengitter für Sicherheits-Kleinspannung**
Ausführung mit Sicherheitskleinspannung:
Bemessungsspannung 24 V, 50 Hz.
Nur mit zugelassenem Sicherheitstransformator
(bauseits, 230 V/24 V) verwenden.
Kombination mit Verzögerungszeitschalter VZ 6, VZ 12
oder VZ 24 C (siehe Zubehör) möglich. Die
Verzögerungszeitschalter zwischen Schalter (230 V) und
Eingangsseite des Sicherheitstrafos einbauen.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Sicherheitskleinspannung
Fördervolumen : 170 m3/h
Drehzahl : 2.600 1/min
Drehzahlsteuerbar : -
Reversierbarkeit : -
Spannungsart : Wechselstrom
Bemessungsspannung : 24 V
Netzfrequenz : 50 Hz / 60 Hz
Leistungsaufnahme : 19 W
IMax : 1,2 A
Schutzart : IP 45
Netzzuleitung : 3 x 1,5 mm2
Einbauort : Wand
Einbauart : Aufputz
Einbaulage : beliebig
Material : Kunststoff
Farbe : verkehrsweiß, ähnlich RAL 9016
Gewicht : 0,9 kg
Gewicht mit Verpackung : 1,06 kg
Nennweite : 120 mm
Breite : 171 mm
Höhe : 171 mm
Tiefe : 114 mm
Breite mit Verpackung : 180 mm
Höhe mit Verpackung : 180 mm
Tiefe mit Verpackung : 140 mm
Fördermitteltemperatur bei IMax : 40  C
Schalldruckpegel : 42 dB(A) (Abstand 3 m,
Freifeldbedingungen)
Verpackungseinheit : 1 Stück
Sortiment : A
GTIN (EAN) : 4012799840190
Hersteller: MAICO
ECA 120 24 V Kleinraumventilator
Artikelnummer: 0084.0019
Menge: 1,000 Stck

**10.39 ECA 120 Kleinraumventilator Mit elektrischem Innenverschluss**
Standardausführung:
Mit elektrisch betätigtem Innenverschluss.
Drehzahlsteuerbar. Ausnahme: ECA 150/4 K.
Durch die Technik des Phasenanschnitts kann im unteren
Drehzahlbereich ein physikalisch bedingtes
Brummgeräusch auftreten.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Standardausführung
Fördervolumen : 180 m3/h
Drehzahl : 2.600 1/min
Drehzahlsteuerbar : +
Reversierbarkeit : -
Spannungsart : Wechselstrom
Bemessungsspannung : 230 V
Netzfrequenz : 50 Hz / 60 Hz
Leistungsaufnahme : 19 W
IMax : 0,14 A
Schutzart : IP 34
Netzzuleitung : 3 x 1,5 mm2
Einbauort : Wand
Einbauart : Aufputz
Einbaulage : beliebig
Material : Kunststoff
Farbe : verkehrsweiß, ähnlich RAL 9016
Gewicht : 0,9 kg
Gewicht mit Verpackung : 1,08 kg
Klappenart : elektrisch
Nennweite : 120 mm
Breite : 171 mm
Höhe : 171 mm
Tiefe : 114 mm
Breite mit Verpackung : 180 mm
Höhe mit Verpackung : 180 mm
Tiefe mit Verpackung : 140 mm
Fördermitteltemperatur bei IMax : 40  C
Schalldruckpegel : 36 dB(A) (Abstand 3 m,
Freifeldbedingungen)
Verpackungseinheit : 1 Stück
Sortiment : A
GTIN (EAN) : 4012799840091
Hersteller: MAICO
ECA 120 K Kleinraumventilator
Artikelnummer: 0084.0009
Menge: 1,000 Stck

**10.40 ECA 120 Kleinraumventilator Mit elektrischem Innenverschluss und Verzögerungs-Zeitschalter**
Ausführung mit Verzögerungszeitschalter:
Mit elektrisch betätigtem Innenverschluss.
Einschaltverzögerung ca. 50 Sekunden.
Nachlaufzeit ca. 6 Minuten.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Verzögerungszeitschalter
Fördervolumen : 180 m3/h
Drehzahl : 2.600 1/min
Drehzahlsteuerbar : -
Reversierbarkeit : -
Spannungsart : Wechselstrom
Bemessungsspannung : 230 V
Netzfrequenz : 50 Hz / 60 Hz
Leistungsaufnahme : 19 W
IMax : 0,14 A
Schutzart : IP 34
Netzzuleitung : 5 x 1,5 mm2
Einbauort : Wand
Einbauart : Aufputz
Einbaulage : beliebig
Material : Kunststoff
Farbe : verkehrsweiß, ähnlich RAL 9016
Gewicht : 0,9 kg
Gewicht mit Verpackung : 1,06 kg
Klappenart : elektrisch
Nennweite : 120 mm
Breite : 171 mm
Höhe : 171 mm
Tiefe : 114 mm
Breite mit Verpackung : 180 mm
Höhe mit Verpackung : 180 mm
Tiefe mit Verpackung : 140 mm
Fördermitteltemperatur bei IMax : 40  C
Nachlaufzeit : 6 min
Einschaltverzögerung : 50 s
Schalldruckpegel : 36 dB(A) (Abstand 3 m,
Freifeldbedingungen)
Verpackungseinheit : 1 Stück
Sortiment : A
GTIN (EAN) : 4012799840107
Hersteller: MAICO
ECA 120 KVZ Kleinraumventilator
Artikelnummer: 0084.0010
Menge: 1,000 Stck

**10.41 ECA 120 Kleinraumventilator Mit elektrischem Innenverschluss und Lichtsteuerung**
Ausführung mit Lichtsteuerung:
Mit elektrisch betätigtem Innenverschluss.
Barrierefreies Produkt, da automatisches Ein- /
Ausschalten.
Die Lichtsteuerung schaltet den Ventilator ab einer
Mindesthelligkeit im Raum ein, z. B. beim Einschalten
einer Lampe.
Einschalthelligkeit (am Gerät) min. 30 Lux.
Ausschalthelligkeit (am Gerät) max. 0,3 Lux.
Installation eines Schalters entfällt.
Einschaltverzögerung ca. 50 Sekunden.
Nachlaufzeit ca. 6 Minuten.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Lichtsteuerung
Fördervolumen : 180 m3/h
Drehzahl : 2.600 1/min
Drehzahlsteuerbar : -
Reversierbarkeit : -
Spannungsart : Wechselstrom
Bemessungsspannung : 230 V
Netzfrequenz : 50 Hz / 60 Hz
Leistungsaufnahme : 19 W
IMax : 0,14 A
Schutzart : IP 34
Netzzuleitung : 3 x 1,5 mm2
Einbauort : Wand
Einbauart : Aufputz
Einbaulage : beliebig
Material : Kunststoff
Farbe : verkehrsweiß, ähnlich RAL 9016
Gewicht : 0,9 kg
Gewicht mit Verpackung : 1,06 kg
Klappenart : elektrisch
Nennweite : 120 mm
Breite : 171 mm
Höhe : 171 mm
Tiefe : 114 mm
Breite mit Verpackung : 180 mm
Höhe mit Verpackung : 180 mm
Tiefe mit Verpackung : 140 mm
Fördermitteltemperatur bei IMax : 40  C
Nachlaufzeit : 6 min
Einschaltverzögerung : 50 s
Schalldruckpegel : 36 dB(A) (Abstand 3 m,
Freifeldbedingungen)
Verpackungseinheit : 1 Stück
Sortiment : A
GTIN (EAN) : 4012799840114
Hersteller: MAICO
ECA 120 KF Kleinraumventilator
Artikelnummer: 0084.0011
Menge: 1,000 Stck

**10.42 ECA 120 Kleinraumventilator Mit elektrischem Innenverschluss und Zugschnurschalter**
Ausführung mit Zugschnurschaltung:
Mit elektrisch betätigtem Innenverschluss.
Mit Zugschnurschalter und Zugkordel.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Zugschnurschaltung
Fördervolumen : 180 m3/h
Drehzahl : 2.600 1/min
Drehzahlsteuerbar : -
Reversierbarkeit : -
Spannungsart : Wechselstrom
Bemessungsspannung : 230 V
Netzfrequenz : 50 Hz / 60 Hz
Leistungsaufnahme : 19 W
IMax : 0,14 A
Schutzart : IP 23
Netzzuleitung : 3 x 1,5 mm2
Einbauort : Wand
Einbauart : Aufputz
Einbaulage : beliebig
Material : Kunststoff
Farbe : verkehrsweiß, ähnlich RAL 9016
Gewicht : 0,9 kg
Gewicht mit Verpackung : 1,06 kg
Klappenart : elektrisch
Nennweite : 120 mm
Breite : 171 mm
Höhe : 171 mm
Tiefe : 114 mm
Breite mit Verpackung : 180 mm
Höhe mit Verpackung : 180 mm
Tiefe mit Verpackung : 140 mm
Fördermitteltemperatur bei IMax : 40  C
Schalldruckpegel : 36 dB(A) (Abstand 3 m,
Freifeldbedingungen)
Verpackungseinheit : 1 Stück
Sortiment : A
GTIN (EAN) : 4012799840350
Hersteller: MAICO
ECA 120 KP Kleinraumventilator
Artikelnummer: 0084.0035
Menge: 1,000 Stck

**10.43 ECA 11 E Rohreinschubventilator Rohreinschubventilator für Einbau in Wickelfalzrohre, DN 100**
Ausführungen:
ECA 11 E:
Passend in Rohre DN 100.
Mit VDE-GS-Zeichen.
Merkmale:
Rohreinschubventilator für Einbau in Wickelfalzrohre.
Für Be- oder Entlüftung, je nach Einbaulage im Rohr.
Gehäuse aus schlagfestem Kunststoff.
Schutzklasse II.
Farbe verkehrsweiß ähnlich RAL 9016.
Berührungsschutz gemäß DIN EN ISO 13857 erforderlich,
z. B. durch Schutzgitter SG und Verschlussklappe AP.
Schutzgitter und selbsttätige Verschlussklappe als
Zubehör.
Drehzahlsteuerbar, Ausnahme: ECA 15/2 E.
Motor:
Robuster Motor mit Kugellager, wartungsfrei.
Für Dauerbetrieb geeignet.
Thermischer Überlastungsschutz.
Durch die Technik des Phasenanschnitts kann im unteren
Drehzahlbereich ein physikalisch bedingtes
Brummgeräusch auftreten.
Montagehinweis:
In trockenen Räumen für jede Einbaulage geeignet.
Technische Daten
Fördervolumen : 105 m3/h
Drehzahl : 2.550 1/min
Drehzahlsteuerbar : +
Reversierbarkeit : -
Spannungsart : Wechselstrom
Bemessungsspannung : 230 V
Netzfrequenz : 50 Hz / 60 Hz
Leistungsaufnahme : 13 W
IMax : 0,1 A
Schutzart : IP 45
Netzzuleitung : 3 x 1,5 mm2
Einbauart : Unterputz
Einbaulage : beliebig
Material : Kunststoff
Farbe : verkehrsweiß, ähnlich RAL 9016
Gewicht : 0,51 kg
Gewicht mit Verpackung : 0,59 kg
Nennweite : 100 mm
Breite : 98 mm
Höhe : 98 mm
Tiefe : 109 mm
Breite mit Verpackung : 103 mm
Höhe mit Verpackung : 103 mm
Tiefe mit Verpackung : 125 mm
Fördermitteltemperatur bei IMax : 40  C
Schalldruckpegel : 37 dB(A) (Abstand 3 m,
Freifeldbedingungen)
Verpackungseinheit : 1 Stück
Sortiment : A
GTIN (EAN) : 4012799804604
Hersteller: MAICO
ECA 11 E Rohreinschubventilator
Artikelnummer: 0080.0460
Menge: 1,000 Stck

**10.44 ECA 15/4 Rohreinschubventilator Rohreinschubventilator für Einbau in Wickelfalzrohre, DN 150, 170 m3/h**
ECA 15/4 E und ECA 15/2 E:
Passend in Rohre DN 150.
Merkmale:
Rohreinschubventilator für Einbau in Wickelfalzrohre.
Für Be- oder Entlüftung, je nach Einbaulage im Rohr.
Gehäuse aus schlagfestem Kunststoff.
Schutzklasse II.
Farbe verkehrsweiß ähnlich RAL 9016.
Berührungsschutz gemäß DIN EN ISO 13857 erforderlich,
z. B. durch Schutzgitter SG und Verschlussklappe AP.
Schutzgitter und selbsttätige Verschlussklappe als
Zubehör.
Drehzahlsteuerbar, Ausnahme: ECA 15/2 E.
Motor:
Robuster Motor mit Kugellager, wartungsfrei.
Für Dauerbetrieb geeignet.
Thermischer Überlastungsschutz.
Durch die Technik des Phasenanschnitts kann im unteren
Drehzahlbereich ein physikalisch bedingtes
Brummgeräusch auftreten.
Montagehinweis:
In trockenen Räumen für jede Einbaulage geeignet.
Technische Daten
Fördervolumen : 170 m3/h
Drehzahl : 1.420 1/min
Drehzahlsteuerbar : +
Reversierbarkeit : -
Spannungsart : Wechselstrom
Bemessungsspannung : 230 V
Netzfrequenz : 50 Hz / 60 Hz
Leistungsaufnahme : 18 W
INenn : 0,1 A
IMax : 0,12 A
Schutzart : IP 44
Netzzuleitung : 3 x 1,5 mm2
Einbauart : Unterputz
Einbaulage : beliebig
Material : Kunststoff
Farbe : verkehrsweiß, ähnlich RAL 9016
Gewicht : 1,1 kg
Gewicht mit Verpackung : 1,15 kg
Nennweite : 150 mm
Breite : 146 mm
Höhe : 146 mm
Tiefe : 120 mm
Breite mit Verpackung : 155 mm
Höhe mit Verpackung : 155 mm
Tiefe mit Verpackung : 135 mm
Fördermitteltemperatur bei IMax : 40  C
Schalldruckpegel : 29 dB(A) (Abstand 3 m,
Freifeldbedingungen)
Verpackungseinheit : 1 Stück
Sortiment : A
GTIN (EAN) : 4012799809913
Hersteller: MAICO
ECA 15/4 E Rohreinschubventilator
Artikelnummer: 0080.0991
Menge: 1,000 Stck

**10.45 ERV 120 Rohreinschubventilator Rohreinschubventilator für Einbau in Wandhülse WH 120**
Standardausführung :
Ein/Aus über Lichtschalter oder separaten Schalter.
Drehzahlsteuerbar.
Merkmale:
1-Stufiger Kleinraumventilator zur Entlüftung der
Ablufträume.
Für Dauerbetrieb geeignet.
Standard Version: Drehzahlsteuerbar.
TC Version: mit einstellbarer Nachlaufzeit 3...25min.
Schutzart IP X2 in horizontaler Lage.
Schutzart IP X0 in vertikaler Lage.
Schutzklasse II.
Farbe verkehrsweis ähnlich RAL 9016.
Gehäuse aus schlagfestem Kunststoff.
Motor:
Für Dauerbetrieb geeignet.
Montagehinweis :
Wand- und Deckenmontage möglich.
Montage primär in der WH120 / WH150 vorgesehen.
Elektrischer Anschluss:
Elektrischer Anschluss Unterputz.
Technische Daten
Fördervolumen : 195 m3/h
Drehzahl : 2.480 1/min
Luftrichtung : Entlüftung
Drehzahlsteuerbar : +
Reversierbarkeit : -
Spannungsart : Wechselstrom
Bemessungsspannung : 230 V
Netzfrequenz : 50 Hz
Nennleistung : 17 W
IMax : 0,11 A
Schutzart : IP X2
Polumschaltbar : -
Netzzuleitung : 3 x 1,5 mm2
Einbauort : Wand / Decke
Aufstellungsort : Abluftraum
Einbauart : Rohr
Material : Kunststoff
Farbe : verkehrsweiß, ähnlich RAL 9016
Gewicht : 0,6 kg
Gewicht mit Verpackung : 0,7 kg
Nennweite : 119 mm
Geeignet für Nennweite : 120 mm
Breite : 119 mm
Höhe : 119 mm
Tiefe : 97 mm
Breite mit Verpackung : 130 mm
Höhe mit Verpackung : 120 mm
Tiefe mit Verpackung : 130 mm
Fördermitteltemperatur bei IMax : 40  C
Ta-Umgebungstemperatur : -20  C < Ta < +40  C
Schalldruckpegel : 37 dB(A) (Abstand 3 m,
Freifeldbedingungen)
Verpackungseinheit : 1 Stück
Sortiment : A
GTIN (EAN) : 4012799809845
Hersteller: MAICO
ERV 120 Rohreinschubventilator
Artikelnummer: 0080.0984
Menge: 1,000 Stck

**10.46 ERV 120 Rohreinschubventilator Rohreinschubventilator für Einbau in Wandhülse WH 120, mit Timer**
Ausführung mit Timer:
Ein/Aus über Lichtschalter oder separaten Schalter.
Einstellbare Nachlaufzeit 3...25min.
Merkmale:
1-Stufiger Kleinraumventilator zur Entlüftung der
Ablufträume.
Für Dauerbetrieb geeignet.
Standard Version: Drehzahlsteuerbar.
TC Version: mit einstellbarer Nachlaufzeit 3...25min.
Schutzart IP X2 in horizontaler Lage.
Schutzart IP X0 in vertikaler Lage.
Schutzklasse II.
Farbe verkehrsweis ähnlich RAL 9016.
Gehäuse aus schlagfestem Kunststoff.
Motor:
Für Dauerbetrieb geeignet.
Montagehinweis :
Wand- und Deckenmontage möglich.
Montage primär in der WH120 / WH150 vorgesehen.
Elektrischer Anschluss:
Elektrischer Anschluss Unterputz.
Technische Daten
Fördervolumen : 195 m3/h
Drehzahl : 2.480 1/min
Luftrichtung : Entlüftung
Drehzahlsteuerbar : -
Reversierbarkeit : -
Spannungsart : Wechselstrom
Bemessungsspannung : 230 V
Netzfrequenz : 50 Hz
Nennleistung : 17 W
IMax : 0,11 A
Schutzart : IP X2
Polumschaltbar : -
Netzzuleitung : 3 x 1,5 mm2 / 5 x 1,5 mm2
Einbauort : Wand / Decke
Aufstellungsort : Abluftraum
Einbauart : Rohr
Material : Kunststoff
Farbe : verkehrsweiß, ähnlich RAL 9016
Gewicht : 0,6 kg
Gewicht mit Verpackung : 0,7 kg
Nennweite : 119 mm
Geeignet für Nennweite : 120 mm
Breite : 119 mm
Höhe : 119 mm
Tiefe : 97 mm
Breite mit Verpackung : 130 mm
Höhe mit Verpackung : 120 mm
Tiefe mit Verpackung : 130 mm
Fördermitteltemperatur bei IMax : 40  C
Ta-Umgebungstemperatur : -20  C < Ta < +40  C
Schalldruckpegel : 37 dB(A) (Abstand 3 m,
Freifeldbedingungen)
Verpackungseinheit : 1 Stück
Sortiment : A
GTIN (EAN) : 4012799809852
Hersteller: MAICO
ERV 120 TC Rohreinschubventilator
Artikelnummer: 0080.0985
Menge: 1,000 Stck

**10.47 ERV 150 Rohreinschubventilator Rohreinschubventilator für Einbau in Wandhülse WH 150**
Standardausführung:
Ein/Aus über Lichtschalter oder separaten Schalter.
Drehzahlsteuerbar.
Merkmale:
1-Stufiger Kleinraumventilator zur Entlüftung der
Ablufträume.
Für Dauerbetrieb geeignet.
Standard Version: Drehzahlsteuerbar.
TC Version: mit einstellbarer Nachlaufzeit 3...25min.
Schutzart IP X2 in horizontaler Lage.
Schutzart IP X0 in vertikaler Lage.
Schutzklasse II.
Farbe verkehrsweis ähnlich RAL 9016.
Gehäuse aus schlagfestem Kunststoff.
Motor:
Für Dauerbetrieb geeignet.
Montagehinweis :
Wand- und Deckenmontage möglich.
Montage primär in der WH120 / WH150 vorgesehen.
Elektrischer Anschluss:
Elektrischer Anschluss Unterputz.
Technische Daten
Fördervolumen : 366 m3/h
Drehzahl : 2.440 1/min
Luftrichtung : Entlüftung
Drehzahlsteuerbar : +
Reversierbarkeit : -
Spannungsart : Wechselstrom
Bemessungsspannung : 230 V
Netzfrequenz : 50 Hz
Nennleistung : 38 W
IMax : 0,27 A
Schutzart : IP X2
Polumschaltbar : -
Netzzuleitung : 3 x 1,5 mm2
Einbauort : Wand / Decke
Aufstellungsort : Abluftraum
Einbauart : Rohr
Material : Kunststoff
Farbe : verkehrsweiß, ähnlich RAL 9016
Gewicht : 0,8 kg
Gewicht mit Verpackung : 1 kg
Nennweite : 151 mm
Geeignet für Nennweite : 151 mm
Breite : 151 mm
Höhe : 151 mm
Tiefe : 125 mm
Breite mit Verpackung : 160 mm
Höhe mit Verpackung : 160 mm
Tiefe mit Verpackung : 130 mm
Fördermitteltemperatur bei IMax : 40  C
Ta-Umgebungstemperatur : -20  C < Ta < +40  C
Schalldruckpegel : 43 dB(A) (Abstand 3 m,
Freifeldbedingungen)
Verpackungseinheit : 1 Stück
Sortiment : A
GTIN (EAN) : 4012799809869
Hersteller: MAICO
ERV 150 Rohreinschubventilator
Artikelnummer: 0080.0986
Menge: 1,000 Stck

**10.48 ERV 150 Rohreinschubventilator Rohreinschubventilator für Einbau in Wandhülse WH 150, mit Timer**
Ausführung mit Timer:
Ein/Aus über Lichtschalter oder separaten Schalter.
Einstellbare Nachlaufzeit 3...25min.
Merkmale:
1-Stufiger Kleinraumventilator zur Entlüftung der
Ablufträume.
Für Dauerbetrieb geeignet.
Standard Version: Drehzahlsteuerbar.
TC Version: mit einstellbarer Nachlaufzeit 3...25min.
Schutzart IP X2 in horizontaler Lage.
Schutzart IP X0 in vertikaler Lage.
Schutzklasse II.
Farbe verkehrsweis ähnlich RAL 9016.
Gehäuse aus schlagfestem Kunststoff.
Motor:
Für Dauerbetrieb geeignet.
Montagehinweis :
Wand- und Deckenmontage möglich.
Montage primär in der WH120 / WH150 vorgesehen.
Elektrischer Anschluss:
Elektrischer Anschluss Unterputz.
Technische Daten
Fördervolumen : 366 m3/h
Drehzahl : 2.440 1/min
Luftrichtung : Entlüftung
Drehzahlsteuerbar : -
Reversierbarkeit : -
Spannungsart : Wechselstrom
Bemessungsspannung : 230 V
Netzfrequenz : 50 Hz
Nennleistung : 38 W
IMax : 0,27 A
Schutzart : IP X2
Polumschaltbar : -
Netzzuleitung : 3 x 1,5 mm2 / 5 x 1,5 mm2
Einbauort : Wand / Decke
Aufstellungsort : Abluftraum
Einbauart : Rohr
Material : Kunststoff
Farbe : verkehrsweiß, ähnlich RAL 9016
Gewicht : 0,8 kg
Gewicht mit Verpackung : 1 kg
Nennweite : 151 mm
Geeignet für Nennweite : 151 mm
Breite : 151 mm
Höhe : 151 mm
Tiefe : 125 mm
Breite mit Verpackung : 160 mm
Höhe mit Verpackung : 160 mm
Tiefe mit Verpackung : 130 mm
Fördermitteltemperatur bei IMax : 40  C
Ta-Umgebungstemperatur : -20  C < Ta < +40  C
Schalldruckpegel : 43 dB(A) (Abstand 3 m,
Freifeldbedingungen)
Verpackungseinheit : 1 Stück
Sortiment : A
GTIN (EAN) : 4012799809876
Hersteller: MAICO
ERV 150 TC Rohreinschubventilator
Artikelnummer: 0080.0987
Menge: 1,000 Stck

**10.49 TS 18 DN Brandschutz-Deckenschott Brandschutz-Deckenschott für Abluftsysteme ER, DN 100**
Brandschutz-Deckenschott für Abluftsysteme ER.
Mit durchgehend freiem Querschnitt und glatten
Innenflächen.
Allgemeine bauaufsichtliche Zulassung, Zulassungsnummer
Z-41.3-556.
Zulassungsbescheid unter www.maico-ventilatoren.com.
Feuerwiderstandsklasse K90-18017.
Wartungsfrei.
Technische Daten
Luftrichtung : Be- und Entlüftung
Einbauort : Decke
Einbauart : Unterputz
Material : Stahlblech
Gewicht : 0,9 kg
Gewicht mit Verpackung : 0,94 kg
Brandschutz : ja
Geeignet für Nennweite : 100 mm
Breite : 226 mm
Höhe : 152 mm
Tiefe : 126 mm
Breite mit Verpackung : 227 mm
Höhe mit Verpackung : 153 mm
Tiefe mit Verpackung : 130 mm
Zulassungsnummer : Z-41.3-556
Verpackungseinheit : 1 Stück
Sortiment : B
GTIN (EAN) : 4012799513209
Hersteller: MAICO
TS 18 DN 100 Brandschutz-Deckenschott
Artikelnummer: 0151.0320
Menge: 1,000 Stck

**10.50 TS 18 DN Brandschutz-Deckenschott Brandschutz-Deckenschott für Abluftsysteme ER, DN 125**
Brandschutz-Deckenschott für Abluftsysteme ER.
Mit durchgehend freiem Querschnitt und glatten
Innenflächen.
Allgemeine bauaufsichtliche Zulassung, Zulassungsnummer
Z-41.3-556.
Zulassungsbescheid unter www.maico-ventilatoren.com.
Feuerwiderstandsklasse K90-18017.
Wartungsfrei.
Technische Daten
Luftrichtung : Be- und Entlüftung
Einbauort : Decke
Einbauart : Unterputz
Material : Stahlblech
Gewicht : 1,27 kg
Gewicht mit Verpackung : 1,31 kg
Brandschutz : ja
Geeignet für Nennweite : 125 mm
Breite : 256 mm
Höhe : 162 mm
Tiefe : 156 mm
Breite mit Verpackung : 257 mm
Höhe mit Verpackung : 163 mm
Tiefe mit Verpackung : 160 mm
Zulassungsnummer : Z-41.3-556
Verpackungseinheit : 1 Stück
Sortiment : B
GTIN (EAN) : 4012799513216
Hersteller: MAICO
TS 18 DN 125 Brandschutz-Deckenschott
Artikelnummer: 0151.0321
Menge: 1,000 Stck

**10.51 TS 18 DN Brandschutz-Deckenschott Brandschutz-Deckenschott für Abluftsysteme ER, DN 140**
Brandschutz-Deckenschott für Abluftsysteme ER.
Mit durchgehend freiem Querschnitt und glatten
Innenflächen.
Allgemeine bauaufsichtliche Zulassung, Zulassungsnummer
Z-41.3-556.
Zulassungsbescheid unter www.maico-ventilatoren.com.
Feuerwiderstandsklasse K90-18017.
Wartungsfrei.
Technische Daten
Luftrichtung : Be- und Entlüftung
Einbauort : Decke
Einbauart : Unterputz
Material : Stahlblech
Gewicht : 1,37 kg
Gewicht mit Verpackung : 1,42 kg
Brandschutz : ja
Geeignet für Nennweite : 140 mm
Breite : 273 mm
Höhe : 167 mm
Tiefe : 173 mm
Breite mit Verpackung : 274 mm
Höhe mit Verpackung : 168 mm
Tiefe mit Verpackung : 174 mm
Zulassungsnummer : Z-41.3-556
Verpackungseinheit : 1 Stück
Sortiment : B
GTIN (EAN) : 4012799513223
Hersteller: MAICO
TS 18 DN 140 Brandschutz-Deckenschott
Artikelnummer: 0151.0322
Menge: 1,000 Stck

**10.52 TS 18 DN Brandschutz-Deckenschott Brandschutz-Deckenschott für Abluftsysteme ER, DN 160**
Brandschutz-Deckenschott für Abluftsysteme ER.
Mit durchgehend freiem Querschnitt und glatten
Innenflächen.
Allgemeine bauaufsichtliche Zulassung, Zulassungsnummer
Z-41.3-556.
Zulassungsbescheid unter www.maico-ventilatoren.com.
Feuerwiderstandsklasse K90-18017.
Wartungsfrei.
Technische Daten
Luftrichtung : Be- und Entlüftung
Einbauort : Decke
Einbauart : Unterputz
Material : Stahlblech
Gewicht : 2,08 kg
Gewicht mit Verpackung : 2,1 kg
Brandschutz : ja
Geeignet für Nennweite : 160 mm
Breite : 295 mm
Höhe : 180 mm
Tiefe : 195 mm
Breite mit Verpackung : 296 mm
Höhe mit Verpackung : 181 mm
Tiefe mit Verpackung : 196 mm
Zulassungsnummer : Z-41.3-556
Verpackungseinheit : 1 Stück
Sortiment : B
GTIN (EAN) : 4012799513230
Hersteller: MAICO
TS 18 DN 160 Brandschutz-Deckenschott
Artikelnummer: 0151.0323
Menge: 1,000 Stck

**10.53 TS 18 DN Brandschutz-Deckenschott Brandschutz-Deckenschott für Abluftsysteme ER, DN 180**
Brandschutz-Deckenschott für Abluftsysteme ER.
Mit durchgehend freiem Querschnitt und glatten
Innenflächen.
Allgemeine bauaufsichtliche Zulassung, Zulassungsnummer
Z-41.3-556.
Zulassungsbescheid unter www.maico-ventilatoren.com.
Feuerwiderstandsklasse K90-18017.
Wartungsfrei.
Technische Daten
Luftrichtung : Be- und Entlüftung
Einbauort : Decke
Einbauart : Unterputz
Material : Stahlblech
Gewicht : 2,22 kg
Gewicht mit Verpackung : 2,3 kg
Brandschutz : ja
Geeignet für Nennweite : 180 mm
Breite : 320 mm
Höhe : 190 mm
Tiefe : 220 mm
Breite mit Verpackung : 321 mm
Höhe mit Verpackung : 191 mm
Tiefe mit Verpackung : 222 mm
Zulassungsnummer : Z-41.3-556
Verpackungseinheit : 1 Stück
Sortiment : B
GTIN (EAN) : 4012799513247
Hersteller: MAICO
TS 18 DN 180 Brandschutz-Deckenschott
Artikelnummer: 0151.0324
Menge: 1,000 Stck

**10.54 TS 18 DN Brandschutz-Deckenschott Brandschutz-Deckenschott für Abluftsysteme ER, DN 200**
Brandschutz-Deckenschott für Abluftsysteme ER.
Mit durchgehend freiem Querschnitt und glatten
Innenflächen.
Allgemeine bauaufsichtliche Zulassung, Zulassungsnummer
Z-41.3-556.
Zulassungsbescheid unter www.maico-ventilatoren.com.
Feuerwiderstandsklasse K90-18017.
Wartungsfrei.
Technische Daten
Luftrichtung : Be- und Entlüftung
Einbauort : Decke
Einbauart : Unterputz
Material : Stahlblech
Gewicht : 2,76 kg
Gewicht mit Verpackung : 2,82 kg
Brandschutz : ja
Geeignet für Nennweite : 200 mm
Breite : 342 mm
Höhe : 202 mm
Tiefe : 242 mm
Breite mit Verpackung : 345 mm
Höhe mit Verpackung : 203 mm
Tiefe mit Verpackung : 243 mm
Zulassungsnummer : Z-41.3-556
Verpackungseinheit : 1 Stück
Sortiment : B
GTIN (EAN) : 4012799513254
Hersteller: MAICO
TS 18 DN 200 Brandschutz-Deckenschott
Artikelnummer: 0151.0325
Menge: 1,000 Stck

**10.55 ER 60 Ventilatoreinsatz Ventilatoreinsatz mit Abdeckung und Filter zum Einbau in Unterputzgehä**
Standardausführung:
ER 100: Drehzahlsteuerbar.
ER 60: Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Standardausführung
Fördervolumen : 62 m3/h
Drehzahl : 1.250 1/min
Luftrichtung : Entlüftung
Drehzahlsteuerbar : -
SEC average : -3,72 kWh/(m2*a)
Spannungsart : Wechselstrom
Bemessungsspannung : 230 V
Netzfrequenz : 50 Hz
Leistungsaufnahme : 21 W
IMax : 0,16 A
Schutzart : IP X5
Netzzuleitung : 3 x 1,5 mm2
Einbauort : Wand / Decke
Einbauart : Unterputz
Systemart : dezentral
Material : Kunststoff
Farbe : verkehrsweiß, ähnlich RAL 9016
Gewicht : 1,5 kg
Gewicht mit Verpackung : 1,78 kg
Filterklasse : ISO Coarse 30 % (G2)
Ausblasrichtung : seitlich
Breite : 250 mm
Höhe : 250 mm
Tiefe : 140 mm
Breite mit Verpackung : 285 mm
Höhe mit Verpackung : 285 mm
Tiefe mit Verpackung : 155 mm
Fördermitteltemperatur bei IMax : 40  C
Schalldruckpegel : 36 dB(A) (Angabe gemäß DIN 18017-3
bei einer äqivalenten Absorptionsfläche AL = 10 m2)
Verpackungseinheit : 1 Stück
Sortiment : B
GTIN (EAN) : 4012799841005
Hersteller: MAICO
ER 60 Ventilatoreinsatz
Artikelnummer: 0084.0100
Menge: 1,000 Stck

**10.56 ER 60 VZ Ventilatoreinsatz Ventilatoreinsatz mit Abdeckung und Filter zum Einbau in Unterputzgehä**
Ausführung mit Verzögerungszeitschalter:
Einschaltverzögerung ca. 50 sek.
Nachlaufzeit ca. 6 min.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Verzögerungszeitschalter
Fördervolumen : 62 m3/h
Drehzahl : 1.250 1/min
Luftrichtung : Entlüftung
Drehzahlsteuerbar : -
SEC average : -3,43 kWh/(m2*a)
Spannungsart : Wechselstrom
Bemessungsspannung : 230 V
Netzfrequenz : 50 Hz
Leistungsaufnahme : 21 W
IMax : 0,16 A
Schutzart : IP X5
Netzzuleitung : 5 x 1,5 mm2
Einbauort : Wand / Decke
Einbauart : Unterputz
Systemart : dezentral
Material : Kunststoff
Farbe : verkehrsweiß, ähnlich RAL 9016
Gewicht : 1,5 kg
Gewicht mit Verpackung : 1,78 kg
Filterklasse : ISO Coarse 30 % (G2)
Ausblasrichtung : seitlich
Breite : 250 mm
Höhe : 250 mm
Tiefe : 140 mm
Breite mit Verpackung : 285 mm
Höhe mit Verpackung : 285 mm
Tiefe mit Verpackung : 155 mm
Fördermitteltemperatur bei IMax : 40  C
Nachlaufzeit : 6 min
Einschaltverzögerung : 50 s
Schalldruckpegel : 36 dB(A) (Angabe gemäß DIN 18017-3
bei einer äqivalenten Absorptionsfläche AL = 10 m2)
Verpackungseinheit : 1 Stück
Sortiment : B
GTIN (EAN) : 4012799841012
Hersteller: MAICO
ER 60 VZ Ventilatoreinsatz
Artikelnummer: 0084.0101
Menge: 1,000 Stck

**10.57 ER 60 VZ Ventilatoreinsatz Ventilatoreinsatz mit Abdeckung und Filter zum Einbau in Unterputzgehä**
Ausführung mit Verzögerungszeitschalter mit 15 Minuten
Nachlauf:
Einschaltverzögerung ca. 50 sek.
Nachlaufzeit ca. 15 min.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Verzögerungszeitschalter 15 Minuten
Nachlaufzeit
Fördervolumen : 62 m3/h
Drehzahl : 1.250 1/min
Luftrichtung : Entlüftung
Drehzahlsteuerbar : -
SEC average : -3,43 kWh/(m2*a)
Spannungsart : Wechselstrom
Bemessungsspannung : 230 V
Netzfrequenz : 50 Hz
Leistungsaufnahme : 21 W
IMax : 0,16 A
Schutzart : IP X5
Netzzuleitung : 5 x 1,5 mm2
Einbauort : Wand / Decke
Einbauart : Unterputz
Systemart : dezentral
Material : Kunststoff
Farbe : verkehrsweiß, ähnlich RAL 9016
Gewicht : 1,52 kg
Gewicht mit Verpackung : 1,8 kg
Filterklasse : ISO Coarse 30 % (G2)
Ausblasrichtung : seitlich
Breite : 250 mm
Höhe : 250 mm
Tiefe : 150 mm
Breite mit Verpackung : 280 mm
Höhe mit Verpackung : 280 mm
Tiefe mit Verpackung : 155 mm
Fördermitteltemperatur bei IMax : 40  C
Nachlaufzeit : 15 min
Einschaltverzögerung : 50 s
Schalldruckpegel : 36 dB(A) (Angabe gemäß DIN 18017-3
bei einer äqivalenten Absorptionsfläche AL = 10 m2)
Verpackungseinheit : 1 Stück
Sortiment : B
GTIN (EAN) : 4012799841081
Hersteller: MAICO
ER 60 VZ 15 Ventilatoreinsatz
Artikelnummer: 0084.0108
Menge: 1,000 Stck

**10.58 ER 60 VZ Ventilatoreinsatz Ventilatoreinsatz mit Abdeckung und Filter zum Einbau in Unterputzgehä**
Ausführung mit einstellbarem Verzögerungszeitschalter:
Einschaltverzögerung einstellbar von 0 bis ca. 150 sek.
Nachlaufzeit einstellbar von ca. 1,5 bis ca. 24 min.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Einstellbarer Verzögerungszeitschalter
Fördervolumen : 62 m3/h
Drehzahl : 1.250 1/min
Luftrichtung : Entlüftung
Drehzahlsteuerbar : -
SEC average : -3,43 kWh/(m2*a)
Spannungsart : Wechselstrom
Bemessungsspannung : 230 V
Netzfrequenz : 50 Hz
Leistungsaufnahme : 21 W
IMax : 0,16 A
Schutzart : IP X5
Netzzuleitung : 5 x 1,5 mm2
Einbauort : Wand / Decke
Einbauart : Unterputz
Systemart : dezentral
Material : Kunststoff
Farbe : verkehrsweiß, ähnlich RAL 9016
Gewicht : 1,52 kg
Gewicht mit Verpackung : 1,8 kg
Filterklasse : ISO Coarse 30 % (G2)
Ausblasrichtung : seitlich
Breite : 250 mm
Höhe : 250 mm
Tiefe : 150 mm
Breite mit Verpackung : 280 mm
Höhe mit Verpackung : 280 mm
Tiefe mit Verpackung : 155 mm
Fördermitteltemperatur bei IMax : 40  C
Nachlaufzeit : 1,5 min - 24 min
Einschaltverzögerung : 0 s - 150 s
Schalldruckpegel : 36 dB(A) (Angabe gemäß DIN 18017-3
bei einer äqivalenten Absorptionsfläche AL = 10 m2)
Verpackungseinheit : 1 Stück
Sortiment : B
GTIN (EAN) : 4012799841067
Hersteller: MAICO
ER 60 VZC Ventilatoreinsatz
Artikelnummer: 0084.0106
Menge: 1,000 Stck

**10.59 ER 60 F Ventilatoreinsatz Ventilatoreinsatz mit Abdeckung und Filter zum Einbau in Unterputzgehä**
Ausführung mit Lichtsteuerung:
Barrierefreies Produkt, da automatisches
Ein-/Ausschalten über die Lichtsteuerung möglich ist.
Die Lichtsteuerung schaltet den Ventilator ab einer
Mindesthelligkeit im Raum ein, z. B. beim Einschalten
einer Lampe.
Einschalthelligkeit (am Gerät) min. 30 Lux.
Ausschalthelligkeit (am Gerät) max. 0,3 Lux.
Installation eines Schalters entfällt.
Einschaltverzögerung ca. 50 sek.
Nachlaufzeit ca. 6 min.
Schaltungsvariante: Mit einem zusätzlichen Schalter
kann der Ventilator unabhängig von der Raumbeleuchtung
abgeschaltet werden (siehe Schaltbilder im Internet).
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Lichtsteuerung
Fördervolumen : 62 m3/h
Drehzahl : 1.250 1/min
Luftrichtung : Entlüftung
Drehzahlsteuerbar : -
SEC average : -19,38 kWh/(m2*a)
Spannungsart : Wechselstrom
Bemessungsspannung : 230 V
Netzfrequenz : 50 Hz
Leistungsaufnahme : 21 W
IMax : 0,16 A
Schutzart : IP X5
Netzzuleitung : 3 x 1,5 mm2
Einbauort : Wand / Decke
Einbauart : Unterputz
Systemart : dezentral
Material : Kunststoff
Farbe : verkehrsweiß, ähnlich RAL 9016
Gewicht : 1,52 kg
Gewicht mit Verpackung : 1,8 kg
Filterklasse : ISO Coarse 30 % (G2)
Ausblasrichtung : seitlich
Breite : 250 mm
Höhe : 260 mm
Tiefe : 150 mm
Breite mit Verpackung : 280 mm
Höhe mit Verpackung : 280 mm
Tiefe mit Verpackung : 155 mm
Fördermitteltemperatur bei IMax : 40  C
Nachlaufzeit : 6 min
Einschaltverzögerung : 50 s
Schalldruckpegel : 36 dB(A) (Angabe gemäß DIN 18017-3
bei einer äqivalenten Absorptionsfläche AL = 10 m2)
Verpackungseinheit : 1 Stück
Sortiment : B
GTIN (EAN) : 4012799841029
Hersteller: MAICO
ER 60 F Ventilatoreinsatz
Artikelnummer: 0084.0102
Menge: 1,000 Stck

**10.60 ER 60 G Ventilatoreinsatz Ventilatoreinsatz mit Abdeckung und Filter zum Einbau in Unterputzgehä**
Ausführung mit Grundlastschaltung:
Das Gerät läuft im Dauerbetrieb bei 35 m3/h.
Ein-/Ausschalten der Volllaststufe über Lichtschalter
oder separaten Schalter möglich.
Schaltungsvariante: Mit einem zusätzlichen Schalter
kann die Grundlast ein- bzw. ausgeschaltet werden
(siehe Schaltbilder im Internet).
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Grundlastschaltung
Fördervolumen : 35 m3/h / 62 m3/h
Drehzahl : 850 1/min / 1.250 1/min
Luftrichtung : Entlüftung
Drehzahlsteuerbar : -
SEC average : -3,43 kWh/(m2*a)
Spannungsart : Wechselstrom
Bemessungsspannung : 230 V
Netzfrequenz : 50 Hz
Leistungsaufnahme : 10 W / 21 W
IMax : 0,12 A / 0,16 A
Schutzart : IP X5
Netzzuleitung : 5 x 1,5 mm2
Einbauort : Wand / Decke
Einbauart : Unterputz
Systemart : dezentral
Material : Kunststoff
Farbe : verkehrsweiß, ähnlich RAL 9016
Gewicht : 1,52 kg
Gewicht mit Verpackung : 1,8 kg
Filterklasse : ISO Coarse 30 % (G2)
Ausblasrichtung : seitlich
Breite : 250 mm
Höhe : 250 mm
Tiefe : 150 mm
Breite mit Verpackung : 280 mm
Höhe mit Verpackung : 280 mm
Tiefe mit Verpackung : 155 mm
Fördermitteltemperatur bei IMax : 40  C
Schalldruckpegel : 25 dB(A) / 36 dB(A) (Angabe gemäß
DIN 18017-3 bei eineräqivalenten Absorptionsfläche AL =
10 m2)
Verpackungseinheit : 1 Stück
Sortiment : B
GTIN (EAN) : 4012799841036
Hersteller: MAICO
ER 60 G Ventilatoreinsatz
Artikelnummer: 0084.0103
Menge: 1,000 Stck

**10.61 ER 60 GV Ventilatoreinsatz Ventilatoreinsatz mit Abdeckung und Filter zum Einbau in Unterputzgehä**
Ausführung mit Grundlastschaltung und
Verzögerungszeitschalter:
Das Gerät läuft im Dauerbetrieb bei 35 m3/h.
Ein-/Ausschalten der Volllaststufe über Lichtschalter
oder separaten Schalter möglich.
Umschaltung auf Volllast mit Einschaltverzögerung von
ca. 50 sek.
Nachlaufzeit der Volllast ca. 6 min.
Schaltungsvariante: Mit einem zusätzlichen Schalter
kann die Grundlast ein- bzw. ausgeschaltet werden
(siehe Schaltbilder im Internet).
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Grundlast- und Verzögerungszeitschaltung
Fördervolumen : 35 m3/h / 62 m3/h
Drehzahl : 850 1/min / 1.250 1/min
Luftrichtung : Entlüftung
Drehzahlsteuerbar : -
SEC average : -3,43 kWh/(m2*a)
Spannungsart : Wechselstrom
Bemessungsspannung : 230 V
Netzfrequenz : 50 Hz
Leistungsaufnahme : 10 W / 21 W
IMax : 0,12 A / 0,16 A
Schutzart : IP X5
Netzzuleitung : 5 x 1,5 mm2
Einbauort : Wand / Decke
Einbauart : Unterputz
Systemart : dezentral
Material : Kunststoff
Farbe : verkehrsweiß, ähnlich RAL 9016
Gewicht : 1,52 kg
Gewicht mit Verpackung : 1,8 kg
Filterklasse : ISO Coarse 30 % (G2)
Ausblasrichtung : seitlich
Breite : 250 mm
Höhe : 250 mm
Tiefe : 150 mm
Breite mit Verpackung : 280 mm
Höhe mit Verpackung : 280 mm
Tiefe mit Verpackung : 155 mm
Fördermitteltemperatur bei IMax : 40  C
Nachlaufzeit : 6 min
Einschaltverzögerung : 50 s
Schalldruckpegel : 25 dB(A) / 36 dB(A) (Angabe gemäß
DIN 18017-3 bei eineräqivalenten Absorptionsfläche AL =
10 m2)
Verpackungseinheit : 1 Stück
Sortiment : B
GTIN (EAN) : 4012799841074
Hersteller: MAICO
ER 60 GVZ Ventilatoreinsatz
Artikelnummer: 0084.0107
Menge: 1,000 Stck

**10.62 ER 60 H Ventilatoreinsatz Ventilatoreinsatz mit Abdeckung und Filter zum Einbau in Unterputzgehä**
Ausführung mit Feuchtesteuerung und Grundlastschaltung:
Barrierefreies Produkt, da automatisches
Ein-/Ausschalten über Feuchtesteuerung möglich ist.
Vollautomatische intelligente Feuchtesteuerung.
Keine Einstellung der Einschaltfeuchte notwendig.
Ventilator überwacht die Raumluftfeuchte eigenständig
und entlüftet automatisch.
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 15
min) des Ventilators.
Der Ventilator läuft so lange bis die Luftfeuchtigkeit
im Raum unter die Ausschaltfeuchte gefallen ist. Nach
spätestens 60 min wird die Nachlaufzeit aktiviert und
der Ventilator danach ausgeschaltet.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Feuchtesteuerung
Fördervolumen : 35 m3/h / 62 m3/h
Drehzahl : 850 1/min / 1.250 1/min
Luftrichtung : Entlüftung
Drehzahlsteuerbar : -
SEC average : -20,12 kWh/(m2*a)
Spannungsart : Wechselstrom
Bemessungsspannung : 230 V
Netzfrequenz : 50 Hz
Leistungsaufnahme : 10 W / 21 W
IMax : 0,12 A / 0,16 A
Schutzart : IP X5
Netzzuleitung : 3/5 x 1,5 mm2
Einbauort : Wand / Decke
Einbauart : Unterputz
Systemart : dezentral
Material : Kunststoff
Farbe : verkehrsweiß, ähnlich RAL 9016
Gewicht : 1,52 kg
Gewicht mit Verpackung : 1,8 kg
Filterklasse : ISO Coarse 30 % (G2)
Ausblasrichtung : seitlich
Breite : 250 mm
Höhe : 250 mm
Tiefe : 150 mm
Breite mit Verpackung : 280 mm
Höhe mit Verpackung : 280 mm
Tiefe mit Verpackung : 155 mm
Fördermitteltemperatur bei IMax : 40  C
Nachlaufzeit : 6 min (Nachlaufzeit bei Verwendung eines
optionalen Schalters (z.B. Lichtschalter) verfügbar)
Schalldruckpegel : 25 dB(A) / 36 dB(A) (Angabe gemäß
DIN 18017-3 bei eineräqivalenten Absorptionsfläche AL =
10 m2)
Verpackungseinheit : 1 Stück
Sortiment : B
GTIN (EAN) : 4012799841043
Hersteller: MAICO
ER 60 H Ventilatoreinsatz
Artikelnummer: 0084.0104
Menge: 1,000 Stck

**10.63 ER 60 I Ventilatoreinsatz Ventilatoreinsatz mit Abdeckung und Filter zum Einbau in Unterputzgehä**
Ausführung mit Intervallsteuerung:
Die Intervallsteuerung sorgt für eine Durchlüftung
unregelmäßig genutzter Räume.
Zeitintervall einstellbar von 1 bis ca. 15 h.
Betriebsdauer je Intervall ca. 10 min.
Bei manueller Bedienung (z.B. per Lichtschalter) gilt
eine Einschaltverzögerung von ca. 50 sek und eine
Nachlaufzeit von ca. 10 min.
Intervallsteuerung abschaltbar.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Intervallsteuerung
Fördervolumen : 62 m3/h
Drehzahl : 1.250 1/min
Luftrichtung : Entlüftung
Drehzahlsteuerbar : -
SEC average : -3,43 kWh/(m2*a)
Spannungsart : Wechselstrom
Bemessungsspannung : 230 V
Netzfrequenz : 50 Hz
Leistungsaufnahme : 21 W
IMax : 0,16 A
Schutzart : IP X5
Netzzuleitung : 5 x 1,5 mm2
Einbauort : Wand / Decke
Einbauart : Unterputz
Systemart : dezentral
Material : Kunststoff
Farbe : verkehrsweiß, ähnlich RAL 9016
Gewicht : 1,52 kg
Gewicht mit Verpackung : 1,8 kg
Filterklasse : ISO Coarse 30 % (G2)
Ausblasrichtung : seitlich
Breite : 250 mm
Höhe : 250 mm
Tiefe : 150 mm
Breite mit Verpackung : 280 mm
Höhe mit Verpackung : 280 mm
Tiefe mit Verpackung : 155 mm
Fördermitteltemperatur bei IMax : 40  C
Nachlaufzeit : 10 min (Nachlaufzeit bei Verwendung
eines optionalen Schalters (z.B. Lichtschalter)
verfügbar)
Einschaltverzögerung : 50 s (Einschaltverzögerung bei
Verwendung eines optionalen Schalters (z.B.
Lichtschalter) verfügbar)
Schalldruckpegel : 36 dB(A) (Angabe gemäß DIN 18017-3
bei einer äqivalenten Absorptionsfläche AL = 10 m2)
Verpackungseinheit : 1 Stück
Sortiment : B
GTIN (EAN) : 4012799841050
Hersteller: MAICO
ER 60 I Ventilatoreinsatz
Artikelnummer: 0084.0105
Menge: 1,000 Stck

**10.64 ER 100 Ventilatoreinsatz Ventilatoreinsatz mit Abdeckung und Filter zum Einbau in Unterputzgehä**
Standardausführung:
ER 100: Drehzahlsteuerbar.
ER 60: Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Standardausführung
Fördervolumen : 101 m3/h
Drehzahl : 1.900 1/min
Luftrichtung : Entlüftung
Drehzahlsteuerbar : +
SEC average : -6,66 kWh/(m2*a)
Spannungsart : Wechselstrom
Bemessungsspannung : 230 V
Netzfrequenz : 50 Hz
Leistungsaufnahme : 29 W
IMax : 0,14 A
Schutzart : IP X5
Netzzuleitung : 3 x 1,5 mm2
Einbauort : Wand / Decke
Einbauart : Unterputz
Systemart : dezentral
Material : Kunststoff
Farbe : verkehrsweiß, ähnlich RAL 9016
Gewicht : 1,47 kg
Gewicht mit Verpackung : 1,75 kg
Filterklasse : ISO Coarse 30 % (G2)
Ausblasrichtung : seitlich
Breite : 250 mm
Höhe : 250 mm
Tiefe : 150 mm
Breite mit Verpackung : 280 mm
Höhe mit Verpackung : 280 mm
Tiefe mit Verpackung : 155 mm
Fördermitteltemperatur bei IMax : 40  C
Schalldruckpegel : 45 dB(A) (Angabe gemäß DIN 18017-3
bei einer äqivalenten Absorptionsfläche AL = 10 m2)
Verpackungseinheit : 1 Stück
Sortiment : B
GTIN (EAN) : 4012799841302
Hersteller: MAICO
ER 100 Ventilatoreinsatz
Artikelnummer: 0084.0130
Menge: 1,000 Stck

**10.65 ER 100 V Ventilatoreinsatz Ventilatoreinsatz mit Abdeckung und Filter zum Einbau in Unterputzgehä**
Ausführung mit Verzögerungszeitschalter:
Einschaltverzögerung ca. 50 sek.
Nachlaufzeit ca. 6 min.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Verzögerungszeitschalter
Fördervolumen : 101 m3/h
Drehzahl : 1.900 1/min
Luftrichtung : Entlüftung
Drehzahlsteuerbar : -
SEC average : -6,5 kWh/(m2*a)
Spannungsart : Wechselstrom
Bemessungsspannung : 230 V
Netzfrequenz : 50 Hz
Leistungsaufnahme : 29,5 W
IMax : 0,14 A
Schutzart : IP X5
Netzzuleitung : 5 x 1,5 mm2
Einbauort : Wand / Decke
Einbauart : Unterputz
Systemart : dezentral
Material : Kunststoff
Farbe : verkehrsweiß, ähnlich RAL 9016
Gewicht : 1,47 kg
Gewicht mit Verpackung : 1,75 kg
Filterklasse : ISO Coarse 30 % (G2)
Ausblasrichtung : seitlich
Breite : 250 mm
Höhe : 250 mm
Tiefe : 150 mm
Breite mit Verpackung : 280 mm
Höhe mit Verpackung : 280 mm
Tiefe mit Verpackung : 155 mm
Fördermitteltemperatur bei IMax : 40  C
Nachlaufzeit : 6 min
Einschaltverzögerung : 50 s
Schalldruckpegel : 45 dB(A) (Angabe gemäß DIN 18017-3
bei einer äqivalenten Absorptionsfläche AL = 10 m2)
Verpackungseinheit : 1 Stück
Sortiment : B
GTIN (EAN) : 4012799841319
Hersteller: MAICO
ER 100 VZ Ventilatoreinsatz
Artikelnummer: 0084.0131
Menge: 1,000 Stck

**10.66 ER 100 V Ventilatoreinsatz Ventilatoreinsatz mit Abdeckung und Filter zum Einbau in Unterputzgehä**
Ausführung mit Verzögerungszeitschalter mit 15 Minuten
Nachlauf:
Einschaltverzögerung ca. 50 sek.
Nachlaufzeit ca. 15 min.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Verzögerungszeitschalter 15 Minuten
Nachlaufzeit
Fördervolumen : 101 m3/h
Drehzahl : 1.900 1/min
Luftrichtung : Entlüftung
Drehzahlsteuerbar : -
SEC average : -6,5 kWh/(m2*a)
Spannungsart : Wechselstrom
Bemessungsspannung : 230 V
Netzfrequenz : 50 Hz
Leistungsaufnahme : 29,5 W
IMax : 0,14 A
Schutzart : IP X5
Netzzuleitung : 5 x 1,5 mm2
Einbauort : Wand / Decke
Einbauart : Unterputz
Systemart : dezentral
Material : Kunststoff
Farbe : verkehrsweiß, ähnlich RAL 9016
Gewicht : 1,47 kg
Gewicht mit Verpackung : 1,75 kg
Filterklasse : ISO Coarse 30 % (G2)
Ausblasrichtung : seitlich
Breite : 250 mm
Höhe : 250 mm
Tiefe : 150 mm
Breite mit Verpackung : 280 mm
Höhe mit Verpackung : 280 mm
Tiefe mit Verpackung : 155 mm
Fördermitteltemperatur bei IMax : 40  C
Nachlaufzeit : 15 min
Einschaltverzögerung : 50 s
Schalldruckpegel : 45 dB(A) (Angabe gemäß DIN 18017-3
bei einer äqivalenten Absorptionsfläche AL = 10 m2)
Verpackungseinheit : 1 Stück
Sortiment : B
GTIN (EAN) : 4012799841401
Hersteller: MAICO
ER 100 VZ 15 Ventilatoreinsatz
Artikelnummer: 0084.0140
Menge: 1,000 Stck

**10.67 ER 100 V Ventilatoreinsatz Ventilatoreinsatz mit Abdeckung und Filter zum Einbau in Unterputzgehä**
Ausführung mit einstellbarem Verzögerungszeitschalter:
Einschaltverzögerung einstellbar von 0 bis ca. 150 sek.
Nachlaufzeit einstellbar von ca. 1,5 bis ca. 24 min.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Einstellbarer Verzögerungszeitschalter
Fördervolumen : 101 m3/h
Drehzahl : 1.900 1/min
Luftrichtung : Entlüftung
Drehzahlsteuerbar : -
SEC average : -6,5 kWh/(m2*a)
Spannungsart : Wechselstrom
Bemessungsspannung : 230 V
Netzfrequenz : 50 Hz
Leistungsaufnahme : 29,5 W
IMax : 0,14 A
Schutzart : IP X5
Netzzuleitung : 5 x 1,5 mm2
Einbauort : Wand / Decke
Einbauart : Unterputz
Systemart : dezentral
Material : Kunststoff
Farbe : verkehrsweiß, ähnlich RAL 9016
Gewicht : 1,47 kg
Gewicht mit Verpackung : 1,75 kg
Filterklasse : ISO Coarse 30 % (G2)
Ausblasrichtung : seitlich
Breite : 250 mm
Höhe : 250 mm
Tiefe : 150 mm
Breite mit Verpackung : 280 mm
Höhe mit Verpackung : 280 mm
Tiefe mit Verpackung : 155 mm
Fördermitteltemperatur bei IMax : 40  C
Nachlaufzeit : 1,5 min - 24 min
Einschaltverzögerung : 0 s - 150 s
Schalldruckpegel : 45 dB(A) (Angabe gemäß DIN 18017-3
bei einer äqivalenten Absorptionsfläche AL = 10 m2)
Verpackungseinheit : 1 Stück
Sortiment : B
GTIN (EAN) : 4012799841364
Hersteller: MAICO
ER 100 VZC Ventilatoreinsatz
Artikelnummer: 0084.0136
Menge: 1,000 Stck

**10.68 ER 100 F Ventilatoreinsatz Ventilatoreinsatz mit Abdeckung und Filter zum Einbau in Unterputzgehä**
Ausführung mit Lichtsteuerung:
Barrierefreies Produkt, da automatisches
Ein-/Ausschalten über die Lichtsteuerung möglich ist.
Die Lichtsteuerung schaltet den Ventilator ab einer
Mindesthelligkeit im Raum ein, z. B. beim Einschalten
einer Lampe.
Einschalthelligkeit (am Gerät) min. 30 Lux.
Ausschalthelligkeit (am Gerät) max. 0,3 Lux.
Installation eines Schalters entfällt.
Einschaltverzögerung ca. 50 sek.
Nachlaufzeit ca. 6 min.
Schaltungsvariante: Mit einem zusätzlichen Schalter
kann der Ventilator unabhängig von der Raumbeleuchtung
abgeschaltet werden (siehe Schaltbilder im Internet).
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Lichtsteuerung
Fördervolumen : 101 m3/h
Drehzahl : 1.900 1/min
Luftrichtung : Entlüftung
Drehzahlsteuerbar : -
SEC average : -21,38 kWh/(m2*a)
Spannungsart : Wechselstrom
Bemessungsspannung : 230 V
Netzfrequenz : 50 Hz
Leistungsaufnahme : 29,5 W
IMax : 0,14 A
Schutzart : IP X5
Netzzuleitung : 3 x 1,5 mm2
Einbauort : Wand / Decke
Einbauart : Unterputz
Systemart : dezentral
Material : Kunststoff
Farbe : verkehrsweiß, ähnlich RAL 9016
Gewicht : 1,49 kg
Gewicht mit Verpackung : 1,77 kg
Filterklasse : ISO Coarse 30 % (G2)
Ausblasrichtung : seitlich
Breite : 250 mm
Höhe : 250 mm
Tiefe : 150 mm
Breite mit Verpackung : 280 mm
Höhe mit Verpackung : 280 mm
Tiefe mit Verpackung : 155 mm
Fördermitteltemperatur bei IMax : 40  C
Nachlaufzeit : 6 min
Einschaltverzögerung : 50 s
Schalldruckpegel : 45 dB(A) (Angabe gemäß DIN 18017-3
bei einer äqivalenten Absorptionsfläche AL = 10 m2)
Verpackungseinheit : 1 Stück
Sortiment : B
GTIN (EAN) : 4012799841326
Hersteller: MAICO
ER 100 F Ventilatoreinsatz
Artikelnummer: 0084.0132
Menge: 1,000 Stck

**10.69 ER 100 G Ventilatoreinsatz Ventilatoreinsatz mit Abdeckung und Filter zum Einbau in Unterputzgehä**
Ausführung mit Grundlastschaltung:
Das Gerät läuft im Dauerbetrieb bei 35 m3/h.
Ein-/Ausschalten der Volllaststufe über Lichtschalter
oder separaten Schalter möglich.
Schaltungsvariante: Mit einem zusätzlichen Schalter
kann die Grundlast ein- bzw. ausgeschaltet werden
(siehe Schaltbilder im Internet).
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Grundlastschaltung
Fördervolumen : 35 m3/h / 101 m3/h
Drehzahl : 850 1/min / 1.900 1/min
Luftrichtung : Entlüftung
Drehzahlsteuerbar : -
SEC average : -6,66 kWh/(m2*a)
Spannungsart : Wechselstrom
Bemessungsspannung : 230 V
Netzfrequenz : 50 Hz
Leistungsaufnahme : 9 W / 29 W
IMax : 0,09 A / 0,14 A
Schutzart : IP X5
Netzzuleitung : 5 x 1,5 mm2
Einbauort : Wand / Decke
Einbauart : Unterputz
Systemart : dezentral
Material : Kunststoff
Farbe : verkehrsweiß, ähnlich RAL 9016
Gewicht : 1,49 kg
Gewicht mit Verpackung : 1,77 kg
Filterklasse : ISO Coarse 30 % (G2)
Ausblasrichtung : seitlich
Breite : 250 mm
Höhe : 250 mm
Tiefe : 150 mm
Breite mit Verpackung : 280 mm
Höhe mit Verpackung : 280 mm
Tiefe mit Verpackung : 155 mm
Fördermitteltemperatur bei IMax : 40  C
Schalldruckpegel : 26 dB(A) / 45 dB(A) (Angabe gemäß
DIN 18017-3 bei eineräqivalenten Absorptionsfläche AL =
10 m2)
Verpackungseinheit : 1 Stück
Sortiment : B
GTIN (EAN) : 4012799841333
Hersteller: MAICO
ER 100 G Ventilatoreinsatz
Artikelnummer: 0084.0133
Menge: 1,000 Stck

**10.70 ER 100 G Ventilatoreinsatz Ventilatoreinsatz mit Abdeckung und Filter zum Einbau in Unterputzgehä**
Ausführung mit Grundlastschaltung und
Verzögerungszeitschalter:
Das Gerät läuft im Dauerbetrieb bei 35 m3/h.
Ein-/Ausschalten der Volllaststufe über Lichtschalter
oder separaten Schalter möglich.
Umschaltung auf Volllast mit Einschaltverzögerung von
ca. 50 sek.
Nachlaufzeit der Volllast ca. 6 min.
Schaltungsvariante: Mit einem zusätzlichen Schalter
kann die Grundlast ein- bzw. ausgeschaltet werden
(siehe Schaltbilder im Internet).
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Grundlast- und Verzögerungszeitschaltung
Fördervolumen : 35 m3/h / 101 m3/h
Drehzahl : 850 1/min / 1.900 1/min
Luftrichtung : Entlüftung
Drehzahlsteuerbar : -
SEC average : -6,5 kWh/(m2*a)
Spannungsart : Wechselstrom
Bemessungsspannung : 230 V
Netzfrequenz : 50 Hz
Leistungsaufnahme : 9 W / 29,5 W
IMax : 0,09 A / 0,14 A
Schutzart : IP X5
Netzzuleitung : 5 x 1,5 mm2
Einbauort : Wand / Decke
Einbauart : Unterputz
Systemart : dezentral
Material : Kunststoff
Farbe : verkehrsweiß, ähnlich RAL 9016
Gewicht : 1,49 kg
Gewicht mit Verpackung : 1,77 kg
Filterklasse : ISO Coarse 30 % (G2)
Ausblasrichtung : seitlich
Breite : 250 mm
Höhe : 250 mm
Tiefe : 150 mm
Breite mit Verpackung : 280 mm
Höhe mit Verpackung : 280 mm
Tiefe mit Verpackung : 155 mm
Fördermitteltemperatur bei IMax : 40  C
Nachlaufzeit : 6 min
Einschaltverzögerung : 50 s
Schalldruckpegel : 26 dB(A) / 45 dB(A) (Angabe gemäß
DIN 18017-3 bei eineräqivalenten Absorptionsfläche AL =
10 m2)
Verpackungseinheit : 1 Stück
Sortiment : B
GTIN (EAN) : 4012799841395
Hersteller: MAICO
ER 100 GVZ Ventilatoreinsatz
Artikelnummer: 0084.0139
Menge: 1,000 Stck

**10.71 ER 100 H Ventilatoreinsatz Ventilatoreinsatz mit Abdeckung und Filter zum Einbau in Unterputzgehä**
Ausführung mit Feuchtesteuerung und Grundlastschaltung:
Barrierefreies Produkt, da automatisches
Ein-/Ausschalten über Feuchtesteuerung möglich ist.
Vollautomatische intelligente Feuchtesteuerung.
Keine Einstellung der Einschaltfeuchte notwendig.
Ventilator überwacht die Raumluftfeuchte eigenständig
und entlüftet automatisch.
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 15
min) des Ventilators.
Der Ventilator läuft so lange bis die Luftfeuchtigkeit
im Raum unter die Ausschaltfeuchte gefallen ist. Nach
spätestens 60 min wird die Nachlaufzeit aktiviert und
der Ventilator danach ausgeschaltet.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Feuchtesteuerung
Fördervolumen : 35 m3/h / 101 m3/h
Drehzahl : 850 1/min / 1.900 1/min
Luftrichtung : Entlüftung
Drehzahlsteuerbar : -
SEC average : -21,95 kWh/(m2*a)
Spannungsart : Wechselstrom
Bemessungsspannung : 230 V
Netzfrequenz : 50 Hz
Leistungsaufnahme : 9 W / 29,5 W
IMax : 0,09 A / 0,14 A
Schutzart : IP X5
Netzzuleitung : 3/5 x 1,5 mm2
Einbauort : Wand / Decke
Einbauart : Unterputz
Systemart : dezentral
Material : Kunststoff
Farbe : verkehrsweiß, ähnlich RAL 9016
Gewicht : 1,49 kg
Gewicht mit Verpackung : 1,77 kg
Filterklasse : ISO Coarse 30 % (G2)
Ausblasrichtung : seitlich
Breite : 250 mm
Höhe : 250 mm
Tiefe : 150 mm
Breite mit Verpackung : 280 mm
Höhe mit Verpackung : 280 mm
Tiefe mit Verpackung : 155 mm
Fördermitteltemperatur bei IMax : 40  C
Nachlaufzeit : 6 min (Nachlaufzeit bei Verwendung eines
optionalen Schalters (z.B. Lichtschalter) verfügbar)
Schalldruckpegel : 26 dB(A) / 45 dB(A) (Angabe gemäß
DIN 18017-3 bei eineräqivalenten Absorptionsfläche AL =
10 m2)
Verpackungseinheit : 1 Stück
Sortiment : B
GTIN (EAN) : 4012799841340
Hersteller: MAICO
ER 100 H Ventilatoreinsatz
Artikelnummer: 0084.0134
Menge: 1,000 Stck

**10.72 ER 100 I Ventilatoreinsatz Ventilatoreinsatz mit Abdeckung und Filter zum Einbau in Unterputzgehä**
Ausführung mit Intervallsteuerung:
Die Intervallsteuerung sorgt für eine Durchlüftung
unregelmäßig genutzter Räume.
Zeitintervall einstellbar von 1 bis ca. 15 h.
Betriebsdauer je Intervall ca. 10 min.
Bei manueller Bedienung (z.B. per Lichtschalter) gilt
eine Einschaltverzögerung von ca. 50 sek und eine
Nachlaufzeit von ca. 10 min.
Intervallsteuerung abschaltbar.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Intervallsteuerung
Fördervolumen : 101 m3/h
Drehzahl : 1.900 1/min
Luftrichtung : Entlüftung
Drehzahlsteuerbar : -
SEC average : -6,5 kWh/(m2*a)
Spannungsart : Wechselstrom
Bemessungsspannung : 230 V
Netzfrequenz : 50 Hz
Leistungsaufnahme : 29,5 W
IMax : 0,14 A
Schutzart : IP X5
Netzzuleitung : 5 x 1,5 mm2
Einbauort : Wand / Decke
Einbauart : Unterputz
Systemart : dezentral
Material : Kunststoff
Farbe : verkehrsweiß, ähnlich RAL 9016
Gewicht : 1,47 kg
Gewicht mit Verpackung : 1,75 kg
Filterklasse : ISO Coarse 30 % (G2)
Ausblasrichtung : seitlich
Breite : 250 mm
Höhe : 250 mm
Tiefe : 150 mm
Breite mit Verpackung : 280 mm
Höhe mit Verpackung : 280 mm
Tiefe mit Verpackung : 155 mm
Fördermitteltemperatur bei IMax : 40  C
Nachlaufzeit : 10 min (Nachlaufzeit bei Verwendung
eines optionalen Schalters (z.B. Lichtschalter)
verfügbar)
Einschaltverzögerung : 50 s (Einschaltverzögerung bei
Verwendung eines optionalen Schalters (z.B.
Lichtschalter) verfügbar)
Schalldruckpegel : 45 dB(A) (Angabe gemäß DIN 18017-3
bei einer äqivalenten Absorptionsfläche AL = 10 m2)
Verpackungseinheit : 1 Stück
Sortiment : B
GTIN (EAN) : 4012799841357
Hersteller: MAICO
ER 100 I Ventilatoreinsatz
Artikelnummer: 0084.0135
Menge: 1,000 Stck

**10.73 ER 100 D Ventilatoreinsatz Ventilatoreinsatz mit Abdeckung und Filter zum Einbau in Unterputzgehä**
Ausführung mit Dreistufenschaltung:
Bei Kombination mit Dreistufenschalter einstellbares
Fördervolumen:
Stufe 1: 35 m3/h
Stufe 2: 60 m3/h,
Stufe 3: 100 m3/h
Bei Kombination mit Zuluftelementen zur kontrollierten
Wohnungslüftung einsetzbar.
Einsatz speziell bei Sanierungsprojekten
empfehlenswert.
Nicht drehzahlsteuerbar.
Merkmale:
Ventilator mit Abdeckung und ISO Coarse 30 % (G2)
Filter zum Einbau in Unterputzgehäuse ER-UP/G, ER-UPD
und ER-UPB....
Für Einraum- oder Zweiraumentlüftung mit einem
einzelnen Ventilator (Ausnahme: Ausführung H).
Problemloser Filterwechsel ohne Werkzeug.
Abdeckung um +- 5  drehbar, dadurch Ausgleich bei
schief eingesetztem Gehäuse möglich.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Technische Daten
Ausführung : Ausführung mit Dreistufenschaltung
Fördervolumen : 35 m3/h / 60 m3/h / 100 m3/h
Drehzahl : 850 1/min / 1.250 1/min / 1.900 1/min
Luftrichtung : Entlüftung
Drehzahlsteuerbar : -
SEC average : -9,95 kWh/(m2*a)
Spannungsart : Wechselstrom
Bemessungsspannung : 230 V
Netzfrequenz : 50 Hz
Leistungsaufnahme : 10 W / 21 W / 29 W
IMax : 0,1 A / 0,12 A / 0,14 A
Schutzart : IP X5
Netzzuleitung : 5 x 1,5 mm2
Einbauort : Wand / Decke
Einbauart : Unterputz
Systemart : dezentral
Material : Kunststoff
Farbe : verkehrsweiß, ähnlich RAL 9016
Gewicht : 1,51 kg
Gewicht mit Verpackung : 1,8 kg
Filterklasse : ISO Coarse 30 % (G2)
Ausblasrichtung : seitlich
Breite : 250 mm
Höhe : 250 mm
Tiefe : 150 mm
Breite mit Verpackung : 280 mm
Höhe mit Verpackung : 280 mm
Tiefe mit Verpackung : 155 mm
Fördermitteltemperatur bei IMax : 40  C
Schalldruckpegel : 27 dB(A) / 36 dB(A) / 45 dB(A)
(Angabe gemäß DIN 18017-3 bei einer äqivalenten
Absorptionsfläche AL = 10m2)
Verpackungseinheit : 1 Stück
Sortiment : B
GTIN (EAN) : 4012799841371
Hersteller: MAICO
ER 100 D Ventilatoreinsatz
Artikelnummer: 0084.0137
Menge: 1,000 Stck

**10.74 ER 100 R Ventilatoreinsatz Funkgesteuerter Ventilatoreinsatz mit Abdeckung und Filter zum Einbau**
Ausführung mit Funkempfänger:
Ein/Aus über Funkschalter DS RC oder separater
Steuerung RLS RC.
Nachlaufzeit ca. 15 min nur beim Ausschalten im
Einzelbetrieb mit Funkschalter und deaktiviertem DIN
18017-3 Modus.
Die drei Drehzahlen können entweder am Funkschalter
oder der Steuerung ausgewählt werden.
Nicht drehzahlsteuerbar.
Kombinierbar mit Wibutler Smart-Home-System.
Merkmale :
Funkgesteuerter Ventilator mit Abdeckung und Filter für
das Abluftsystem MAICOsmart, mit ISO Coarse 30 % (G2)
Filter und eingebautem Funkempfänger 868 MHz, auf
EnOcean Technologie basierend, zum Einbau in
Unterputzgehäuse.
Der Ventilator kann in einem Master - Slave Verbund
installiert werden (RLS RC notwendig).
Für Einraum- oder Zweiraumentlüftung mit einem
einzelnen Ventilator.
Drei Leistungsstufen 35 / 60 / 100 m3/h.
Problemloser Filterwechsel ohne Werkzeug.
Abdeckung um +- 5  drehbar, dadurch Ausgleich bei
schief eingesetztem Gehäuse möglich.
Einfache und schnelle Montage des Ventilators im
Gehäuse über die Schnappbefestigung und die elektrische
Steckverbindung.
Farbe verkehrsweiß ähnlich RAL 9016.
Alle MAICO ER-Geräte entsprechen der Schutzart IP X5
und können somit im Bereich 1 nach DIN VDE 0100-701,
auch bei Strahlwasser, eingebaut werden.
Schutzklasse II.
Die extrem steile Kennlinie zeigt das hohe
Druckvermögen der ER-Ventilatoren.
Robuster energiesparender Kondensatormotor.
Motor mit thermischem Überlastungsschutz.
Wartungsfrei, mit beidseitig geschlossenen Kugellagern.
Volumenstrom-Kennlinie und Leckluftrate geprüft vom TÜV
Bayern e.V. Leckluftvolumenstrom < 0,01 m3/h.
Schachtpegeldifferenz gemäß DIN 52210-6, geprüft vom
IAB Oberursel.
Mit VDE-Zeichen.
Motor:
Energiesparender, robuster Kondensatormotor mit
Kugellager, wartungsfrei.
Für Dauerbetrieb geeignet.
Sicherheitshinweis:
Der Ventilator entspricht der Schutzart IP X5 und kann
somit im Schutzbereich 1 gemäß DIN VDE 0100-701 auch
bei Strahlwasser eingebaut werden.
Details siehe Planungshinweise Kapitel
Einrohr-Entlüftung nach DIN 18017-3.
Technische Daten
Ausführung : Funkempfänger
Fördervolumen : 35 m3/h / 60 m3/h / 100 m3/h
Drehzahl : 850 1/min / 1.250 1/min / 1.900 1/min
Luftrichtung : Abluft
Drehzahlsteuerbar : -
SEC average : -6,72 kWh/(m2*a)
Spannungsart : Wechselstrom
Bemessungsspannung : 230 V
Netzfrequenz : 50 Hz
Leistungsaufnahme : 10 W / 21 W / 29,5 W
IMax : 0,1 A / 0,12 A / 0,14 A
Schutzart : IP X5
Netzzuleitung : 3 x 1,5 mm2
Einbauort : Wand / Decke
Einbauart : Unterputz
Einbaulage : senkrecht / waagerecht
Systemart : dezentral
Material : Kunststoff
Farbe : verkehrsweiß, ähnlich RAL 9016
Gewicht : 1,5 kg
Gewicht mit Verpackung : 1,8 kg
Filterklasse : ISO Coarse 30 % (G2)
Breite : 250 mm
Höhe : 250 mm
Tiefe : 138 mm
Breite mit Verpackung : 280 mm
Höhe mit Verpackung : 280 mm
Tiefe mit Verpackung : 150 mm
Fördermitteltemperatur bei IMax : 40  C
Umgebungstemperatur : -10  C bis 40  C
Schalldruckpegel : 27 dB(A) / 36 dB(A) / 45 dB(A)
(Angabe gemäß DIN 18017-3 bei einer äqivalenten
Absorptionsfläche AL = 10m2)
Verpackungseinheit : 1 Stück
Sortiment : B
GTIN (EAN) : 4012799841296
Hersteller: MAICO
ER 100 RC Ventilatoreinsatz
Artikelnummer: 0084.0129
Menge: 1,000 Stck

**10.75 ER-AP 60 Aufputzventilator Aufputzventilator zur Entlüftung, Fördervolumen 61 m3/h**
Standardausführung:
ER 100: Drehzahlsteuerbar.
ER 60: Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Standardausführung
Fördervolumen : 61 m3/h
Drehzahl : 1.250 1/min
Luftrichtung : Entlüftung
Drehzahlsteuerbar : -
SEC average : -3,87 kWh/(m2*a)
Bemessungsspannung : 230 V
Netzfrequenz : 50 Hz
Leistungsaufnahme : 21 W
IMax : 0,17 A
Schutzart : IP X5
Netzzuleitung : 3 x 1,5 mm2
Einbauort : Wand / Decke
Einbauart : Aufputz
Systemart : dezentral
Material : Kunststoff
Farbe : verkehrsweiß, ähnlich RAL 9016
Gewicht : 1,9 kg
Gewicht mit Verpackung : 2,48 kg
Filterklasse : ISO Coarse 30 % (G2)
Brandschutz : nein
Anschlussdurchmesser : 75 mm / 80 mm
Breite : 236 mm
Höhe : 236 mm
Tiefe : 217,5 mm
Breite mit Verpackung : 255 mm
Höhe mit Verpackung : 280 mm
Tiefe mit Verpackung : 255 mm
Fördermitteltemperatur bei IMax : 40  C
Schalldruckpegel : 40 dB(A) (Angabe gemäß DIN 18017-3
bei einer äqivalenten Absorptionsfläche AL = 10 m2)
Zulassungsnummer : Z-51.1-42
Verpackungseinheit : 1 Stück
Sortiment : B
GTIN (EAN) : 4012799841500
Hersteller: MAICO
ER-AP 60 Aufputzventilator
Artikelnummer: 0084.0150
Menge: 1,000 Stck

**10.76 ER-AP 60 Aufputzventilator Aufputzventilator zur Entlüftung, Fördervolumen 61 m3/h, mit Verzögeru**
Ausführung mit Verzögerungszeitschalter:
Einschaltverzögerung ca. 50 sek.
Nachlaufzeit ca. 6 min.
Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Verzögerungszeitschalter
Fördervolumen : 61 m3/h
Drehzahl : 1.250 1/min
Luftrichtung : Entlüftung
Drehzahlsteuerbar : -
SEC average : -3,62 kWh/(m2*a)
Bemessungsspannung : 230 V
Netzfrequenz : 50 Hz
Leistungsaufnahme : 21 W
IMax : 0,17 A
Schutzart : IP X5
Netzzuleitung : 5 x 1,5 mm2
Einbauort : Wand / Decke
Einbauart : Aufputz
Systemart : dezentral
Material : Kunststoff
Farbe : verkehrsweiß, ähnlich RAL 9016
Gewicht : 1,92 kg
Gewicht mit Verpackung : 2,48 kg
Filterklasse : ISO Coarse 30 % (G2)
Brandschutz : nein
Anschlussdurchmesser : 75 mm / 80 mm
Breite : 236 mm
Höhe : 236 mm
Tiefe : 217,5 mm
Breite mit Verpackung : 255 mm
Höhe mit Verpackung : 280 mm
Tiefe mit Verpackung : 255 mm
Fördermitteltemperatur bei IMax : 40  C
Nachlaufzeit : 6 min
Einschaltverzögerung : 50 s
Schalldruckpegel : 40 dB(A) (Angabe gemäß DIN 18017-3
bei einer äqivalenten Absorptionsfläche AL = 10 m2)
Zulassungsnummer : Z-51.1-42
Verpackungseinheit : 1 Stück
Sortiment : B
GTIN (EAN) : 4012799841517
Hersteller: MAICO
ER-AP 60 VZ Aufputzventilator
Artikelnummer: 0084.0151
Menge: 1,000 Stck

**10.77 ER-AP 60 Aufputzventilator Aufputzventilator zur Entlüftung, Fördervolumen 61 m3/h, mit Lichtsteu**
Ausführung mit Lichtsteuerung:
Barrierefreies Produkt, da automatisches
Ein-/Ausschalten über die Lichtsteuerung möglich ist.
Die Lichtsteuerung schaltet den Ventilator ab einer
Mindesthelligkeit im Raum ein, z. B. beim Einschalten
einer Lampe.
Einschalthelligkeit (am Gerät) min. 30 Lux.
Ausschalthelligkeit (am Gerät) max. 0,3 Lux.
Installation eines Schalters entfällt.
Einschaltverzögerung ca. 50 sek.
Nachlaufzeit ca. 6 min.
Schaltungsvariante: Mit einem zusätzlichen Schalter
kann der Ventilator unabhängig von der Raumbeleuchtung
abgeschaltet werden (siehe Schaltbilder im Internet).
Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Lichtsteuerung
Fördervolumen : 61 m3/h
Drehzahl : 1.250 1/min
Luftrichtung : Entlüftung
Drehzahlsteuerbar : -
SEC average : -19,51 kWh/(m2*a)
Bemessungsspannung : 230 V
Netzfrequenz : 50 Hz
Leistungsaufnahme : 21 W
IMax : 0,17 A
Schutzart : IP X5
Netzzuleitung : 3 x 1,5 mm2
Einbauort : Wand / Decke
Einbauart : Aufputz
Systemart : dezentral
Material : Kunststoff
Farbe : verkehrsweiß, ähnlich RAL 9016
Gewicht : 1,94 kg
Gewicht mit Verpackung : 2,5 kg
Filterklasse : ISO Coarse 30 % (G2)
Brandschutz : nein
Anschlussdurchmesser : 75 mm / 80 mm
Breite : 236 mm
Höhe : 236 mm
Tiefe : 217,5 mm
Breite mit Verpackung : 255 mm
Höhe mit Verpackung : 285 mm
Tiefe mit Verpackung : 255 mm
Fördermitteltemperatur bei IMax : 40  C
Nachlaufzeit : 6 min
Einschaltverzögerung : 50 s
Schalldruckpegel : 40 dB(A) (Angabe gemäß DIN 18017-3
bei einer äqivalenten Absorptionsfläche AL = 10 m2)
Zulassungsnummer : Z-51.1-42
Verpackungseinheit : 1 Stück
Sortiment : B
GTIN (EAN) : 4012799841524
Hersteller: MAICO
ER-AP 60 F Aufputzventilator
Artikelnummer: 0084.0152
Menge: 1,000 Stck

**10.78 ER-AP 60 Aufputzventilator Aufputzventilator zur Entlüftung, Fördervolumen 61 m3/h, mit Grundlast**
Ausführung mit Grundlastschaltung:
Das Gerät läuft im Dauerbetrieb bei 35 m3/h.
Ein-/Ausschalten der Volllaststufe über Lichtschalter
oder separaten Schalter möglich.
Schaltungsvariante: Mit einem zusätzlichen Schalter
kann die Grundlast ein- bzw. ausgeschaltet werden
(siehe Schaltbilder im Internet).
Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Grundlastschaltung
Fördervolumen : 35 m3/h / 61 m3/h
Drehzahl : 900 1/min / 1.250 1/min
Luftrichtung : Entlüftung
Drehzahlsteuerbar : -
SEC average : -3,62 kWh/(m2*a)
Bemessungsspannung : 230 V
Netzfrequenz : 50 Hz
Leistungsaufnahme : 11 W / 21 W
IMax : 0,13 A / 0,17 A
Schutzart : IP X5
Netzzuleitung : 5 x 1,5 mm2
Einbauort : Wand / Decke
Einbauart : Aufputz
Systemart : dezentral
Material : Kunststoff
Farbe : verkehrsweiß, ähnlich RAL 9016
Gewicht : 1,94 kg
Gewicht mit Verpackung : 2,5 kg
Filterklasse : ISO Coarse 30 % (G2)
Brandschutz : nein
Anschlussdurchmesser : 75 mm / 80 mm
Breite : 236 mm
Höhe : 236 mm
Tiefe : 217,5 mm
Breite mit Verpackung : 255 mm
Höhe mit Verpackung : 255 mm
Tiefe mit Verpackung : 335 mm
Fördermitteltemperatur bei IMax : 40  C
Schalldruckpegel : 33 dB(A) / 40 dB(A) (Angabe gemäß
DIN 18017-3 bei eineräqivalenten Absorptionsfläche AL =
10 m2)
Zulassungsnummer : Z-51.1-42
Verpackungseinheit : 1 Stück
Sortiment : B
GTIN (EAN) : 4012799841531
Hersteller: MAICO
ER-AP 60 G Aufputzventilator
Artikelnummer: 0084.0153
Menge: 1,000 Stck

**10.79 ER-AP 60 Aufputzventilator Aufputzventilator zur Entlüftung, Fördervolumen 61 m3/h, mit Feuchtest**
Ausführung mit Feuchtesteuerung und Grundlastschaltung:
Barrierefreies Produkt, da automatisches
Ein-/Ausschalten über Feuchtesteuerung möglich ist.
Vollautomatische intelligente Feuchtesteuerung.
Keine Einstellung der Einschaltfeuchte notwendig.
Ventilator überwacht die Raumluftfeuchte eigenständig
und entlüftet automatisch.
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 15
min) des Ventilators.
Der Ventilator läuft so lange bis die Luftfeuchtigkeit
im Raum unter die Ausschaltfeuchte gefallen ist. Nach
spätestens 60 min wird die Nachlaufzeit aktiviert und
der Ventilator danach ausgeschaltet.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Feuchtesteuerung
Fördervolumen : 35 m3/h / 61 m3/h
Drehzahl : 900 1/min / 1.250 1/min
Luftrichtung : Entlüftung
Drehzahlsteuerbar : -
SEC average : -20,23 kWh/(m2*a)
Bemessungsspannung : 230 V
Netzfrequenz : 50 Hz
Leistungsaufnahme : 11 W / 21 W
IMax : 0,13 A / 0,17 A
Schutzart : IP X5
Netzzuleitung : 3/5 x 1,5 mm2
Einbauort : Wand / Decke
Einbauart : Aufputz
Systemart : dezentral
Material : Kunststoff
Farbe : verkehrsweiß, ähnlich RAL 9016
Gewicht : 1,96 kg
Gewicht mit Verpackung : 2,52 kg
Filterklasse : ISO Coarse 30 % (G2)
Brandschutz : nein
Anschlussdurchmesser : 75 mm / 80 mm
Breite : 236 mm
Höhe : 236 mm
Tiefe : 217,5 mm
Breite mit Verpackung : 255 mm
Höhe mit Verpackung : 255 mm
Tiefe mit Verpackung : 335 mm
Fördermitteltemperatur bei IMax : 40  C
Nachlaufzeit : 6 min
Nachlaufzeit : (Nachlaufzeit bei Verwendung eines
optionalen Schalters(z.B. Lichtschalter) verfügbar)
Schalldruckpegel : 33 dB(A) / 40 dB(A) (Angabe gemäß
DIN 18017-3 bei eineräqivalenten Absorptionsfläche AL =
10 m2)
Zulassungsnummer : Z-51.1-42
Verpackungseinheit : 1 Stück
Sortiment : B
GTIN (EAN) : 4012799841548
Hersteller: MAICO
ER-AP 60 H Aufputzventilator
Artikelnummer: 0084.0154
Menge: 1,000 Stck

**10.80 ER-AP 10 Aufputzventilator Aufputzventilator zur Entlüftung, Fördervolumen 100 m3/h, Standardausf**
Standardausführung:
ER 100: Drehzahlsteuerbar.
ER 60: Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Standardausführung
Fördervolumen : 100 m3/h
Drehzahl : 1.850 1/min
Luftrichtung : Entlüftung
Drehzahlsteuerbar : +
SEC average : -6,54 kWh/(m2*a)
Bemessungsspannung : 230 V
Netzfrequenz : 50 Hz
Leistungsaufnahme : 28,5 W
IMax : 0,15 A
Schutzart : IP X5
Netzzuleitung : 3 x 1,5 mm2
Einbauort : Wand / Decke
Einbauart : Aufputz
Systemart : dezentral
Material : Kunststoff
Farbe : verkehrsweiß, ähnlich RAL 9016
Gewicht : 1,89 kg
Gewicht mit Verpackung : 2,45 kg
Filterklasse : ISO Coarse 30 % (G2)
Brandschutz : nein
Anschlussdurchmesser : 75 mm / 80 mm
Breite : 236 mm
Höhe : 236 mm
Tiefe : 217,5 mm
Breite mit Verpackung : 255 mm
Höhe mit Verpackung : 255 mm
Tiefe mit Verpackung : 235 mm
Fördermitteltemperatur bei IMax : 40  C
Schalldruckpegel : 49 dB(A) (Angabe gemäß DIN 18017-3
bei einer äqivalenten Absorptionsfläche AL = 10 m2)
Zulassungsnummer : Z-51.1-42
Verpackungseinheit : 1 Stück
Sortiment : B
GTIN (EAN) : 4012799841708
Hersteller: MAICO
ER-AP 100 Aufputzventilator
Artikelnummer: 0084.0170
Menge: 1,000 Stck

**10.81 ER-AP 10 Aufputzventilator Aufputzventilator zur Entlüftung, Fördervolumen 100 m3/h, mit Verzöger**
Ausführung mit Verzögerungszeitschalter:
Einschaltverzögerung ca. 50 sek.
Nachlaufzeit ca. 6 min.
Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Verzögerungszeitschalter
Fördervolumen : 100 m3/h
Drehzahl : 1.850 1/min
Luftrichtung : Entlüftung
Drehzahlsteuerbar : -
SEC average : -6,83 kWh/(m2*a)
Bemessungsspannung : 230 V
Netzfrequenz : 50 Hz
Leistungsaufnahme : 29 W
IMax : 0,15 A
Schutzart : IP X5
Netzzuleitung : 5 x 1,5 mm2
Einbauort : Wand / Decke
Einbauart : Aufputz
Systemart : dezentral
Material : Kunststoff
Farbe : verkehrsweiß, ähnlich RAL 9016
Gewicht : 1,89 kg
Gewicht mit Verpackung : 2,45 kg
Filterklasse : ISO Coarse 30 % (G2)
Brandschutz : nein
Anschlussdurchmesser : 75 mm / 80 mm
Breite : 236 mm
Höhe : 236 mm
Tiefe : 217,5 mm
Breite mit Verpackung : 255 mm
Höhe mit Verpackung : 255 mm
Tiefe mit Verpackung : 235 mm
Fördermitteltemperatur bei IMax : 40  C
Nachlaufzeit : 6 min
Einschaltverzögerung : 50 s
Schalldruckpegel : 49 dB(A) (Angabe gemäß DIN 18017-3
bei einer äqivalenten Absorptionsfläche AL = 10 m2)
Zulassungsnummer : Z-51.1-42
Verpackungseinheit : 1 Stück
Sortiment : B
GTIN (EAN) : 4012799841715
Hersteller: MAICO
ER-AP 100 VZ Aufputzventilator
Artikelnummer: 0084.0171
Menge: 1,000 Stck

**10.82 ER-AP 10 Aufputzventilator Aufputzventilator zur Entlüftung, Fördervolumen 100 m3/h, mit Lichtste**
Ausführung mit Lichtsteuerung:
Barrierefreies Produkt, da automatisches
Ein-/Ausschalten über die Lichtsteuerung möglich ist.
Die Lichtsteuerung schaltet den Ventilator ab einer
Mindesthelligkeit im Raum ein, z. B. beim Einschalten
einer Lampe.
Einschalthelligkeit (am Gerät) min. 30 Lux.
Ausschalthelligkeit (am Gerät) max. 0,3 Lux.
Installation eines Schalters entfällt.
Einschaltverzögerung ca. 50 sek.
Nachlaufzeit ca. 6 min.
Schaltungsvariante: Mit einem zusätzlichen Schalter
kann der Ventilator unabhängig von der Raumbeleuchtung
abgeschaltet werden (siehe Schaltbilder im Internet).
Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Lichtsteuerung
Fördervolumen : 100 m3/h
Drehzahl : 1.850 1/min
Luftrichtung : Entlüftung
Drehzahlsteuerbar : -
SEC average : -21,3 kWh/(m2*a)
Bemessungsspannung : 230 V
Netzfrequenz : 50 Hz
Leistungsaufnahme : 29 W
IMax : 0,15 A
Schutzart : IP X5
Netzzuleitung : 3 x 1,5 mm2
Einbauort : Wand / Decke
Einbauart : Aufputz
Systemart : dezentral
Material : Kunststoff
Farbe : verkehrsweiß, ähnlich RAL 9016
Gewicht : 1,9 kg
Gewicht mit Verpackung : 2,46 kg
Filterklasse : ISO Coarse 30 % (G2)
Brandschutz : nein
Anschlussdurchmesser : 75 mm / 80 mm
Breite : 236 mm
Höhe : 236 mm
Tiefe : 217,5 mm
Breite mit Verpackung : 255 mm
Höhe mit Verpackung : 255 mm
Tiefe mit Verpackung : 235 mm
Fördermitteltemperatur bei IMax : 40  C
Nachlaufzeit : 6 min
Einschaltverzögerung : 50 s
Schalldruckpegel : 49 dB(A) (Angabe gemäß DIN 18017-3
bei einer äqivalenten Absorptionsfläche AL = 10 m2)
Zulassungsnummer : Z-51.1-42
Verpackungseinheit : 1 Stück
Sortiment : B
GTIN (EAN) : 4012799841722
Hersteller: MAICO
ER-AP 100 F Aufputzventilator
Artikelnummer: 0084.0172
Menge: 1,000 Stck

**10.83 ER-AP 10 Aufputzventilator Aufputzventilator zur Entlüftung, Fördervolumen 100 m3/h, mit Grundlas**
Ausführung mit Grundlastschaltung:
Das Gerät läuft im Dauerbetrieb bei 35 m3/h.
Ein-/Ausschalten der Volllaststufe über Lichtschalter
oder separaten Schalter möglich.
Schaltungsvariante: Mit einem zusätzlichen Schalter
kann die Grundlast ein- bzw. ausgeschaltet werden
(siehe Schaltbilder im Internet).
Nicht drehzahlsteuerbar.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Grundlastschaltung
Fördervolumen : 35 m3/h / 100 m3/h
Drehzahl : 900 1/min / 1.850 1/min
Luftrichtung : Entlüftung
Drehzahlsteuerbar : -
SEC average : -6,54 kWh/(m2*a)
Bemessungsspannung : 230 V
Netzfrequenz : 50 Hz
Leistungsaufnahme : 10 W / 28,5 W
IMax : 0,09 A / 0,15 A
Schutzart : IP X5
Netzzuleitung : 5 x 1,5 mm2
Einbauort : Wand / Decke
Einbauart : Aufputz
Systemart : dezentral
Material : Kunststoff
Farbe : verkehrsweiß, ähnlich RAL 9016
Gewicht : 1,9 kg
Gewicht mit Verpackung : 2,46 kg
Filterklasse : ISO Coarse 30 % (G2)
Brandschutz : nein
Anschlussdurchmesser : 75 mm / 80 mm
Breite : 236 mm
Höhe : 236 mm
Tiefe : 217,5 mm
Breite mit Verpackung : 255 mm
Höhe mit Verpackung : 255 mm
Tiefe mit Verpackung : 235 mm
Fördermitteltemperatur bei IMax : 40  C
Schalldruckpegel : 33 dB(A) / 49 dB(A) (Angabe gemäß
DIN 18017-3 bei eineräqivalenten Absorptionsfläche AL =
10 m2)
Zulassungsnummer : Z-51.1-42
Verpackungseinheit : 1 Stück
Sortiment : B
GTIN (EAN) : 4012799841739
Hersteller: MAICO
ER-AP 100 G Aufputzventilator
Artikelnummer: 0084.0173
Menge: 1,000 Stck

**10.84 ER-AP 10 Aufputzventilator Aufputzventilator zur Entlüftung, Fördervolumen 100 m3/h, mit Feuchtes**
Ausführung mit Feuchtesteuerung und Grundlastschaltung:
Barrierefreies Produkt, da automatisches
Ein-/Ausschalten über Feuchtesteuerung möglich ist.
Vollautomatische intelligente Feuchtesteuerung.
Keine Einstellung der Einschaltfeuchte notwendig.
Ventilator überwacht die Raumluftfeuchte eigenständig
und entlüftet automatisch.
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 15
min) des Ventilators.
Der Ventilator läuft so lange bis die Luftfeuchtigkeit
im Raum unter die Ausschaltfeuchte gefallen ist. Nach
spätestens 60 min wird die Nachlaufzeit aktiviert und
der Ventilator danach ausgeschaltet.
Merkmale:
Aufputzventilator mit ISO Coarse 30 % (G2) Filter zur
Entlüftung von Wohnungsküchen, Bädern oder WCs.
Kunststoff-Ausblasstutzen DN 75/80 mit selbsttätiger
Kunststoff-Rückschlagklappe.
Kunststoff-Rückschlagklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-42.
Zulassungsbescheide auf Anfrage oder auf unserer
Homepage www.maico-ventilatoren.com.
Technische Daten
Ausführung : Feuchtesteuerung
Fördervolumen : 35 m3/h / 100 m3/h
Drehzahl : 900 1/min / 1.850 1/min
Luftrichtung : Entlüftung
Drehzahlsteuerbar : -
SEC average : -21,88 kWh/(m2*a)
Bemessungsspannung : 230 V
Netzfrequenz : 50 Hz
Leistungsaufnahme : 10 W / 29 W
IMax : 0,09 A / 0,15 A
Schutzart : IP X5
Netzzuleitung : 3/5 x 1,5 mm2
Einbauort : Wand / Decke
Einbauart : Aufputz
Systemart : dezentral
Material : Kunststoff
Farbe : verkehrsweiß, ähnlich RAL 9016
Gewicht : 1,92 kg
Gewicht mit Verpackung : 2,48 kg
Filterklasse : ISO Coarse 30 % (G2)
Brandschutz : nein
Anschlussdurchmesser : 75 mm / 80 mm
Breite : 236 mm
Höhe : 236 mm
Tiefe : 217,5 mm
Breite mit Verpackung : 255 mm
Höhe mit Verpackung : 280 mm
Tiefe mit Verpackung : 255 mm
Fördermitteltemperatur bei IMax : 40  C
Nachlaufzeit : 6 min
Nachlaufzeit : (Nachlaufzeit bei Verwendung eines
optionalen Schalters(z.B. Lichtschalter) verfügbar)
Schalldruckpegel : 33 dB(A) / 49 dB(A) (Angabe gemäß
DIN 18017-3 bei eineräqivalenten Absorptionsfläche AL =
10 m2)
Zulassungsnummer : Z-51.1-42
Verpackungseinheit : 1 Stück
Sortiment : B
GTIN (EAN) : 4012799841746
Hersteller: MAICO
ER-AP 100 H Aufputzventilator
Artikelnummer: 0084.0174
Menge: 1,000 Stck

**10.85 ER GH Unterputzgehäuse Unterputzgehäuse mit umbaubarem Kunststoffstutzen zur Aufnahme des Ven**
Besondere Eigenschaften :
Ausblasstutzen werkzeuglos umbaubar von "seitlich" nach
"hinten".
Seitliche Montagenuten zur Montage mit Montagewinkeln
oder in Vorwandinstallationen.
Selbsttätige Kunststoffrückschlagklappe mit der
gleichzeitigen Funktion als Kaltrauchsperre.
Für Anwendungen nach DIN 18017-3.
Einraumentlüftung:
Einbau in Bäder, WCs und Wohnungsküchen.
Einbau innerhalb und außerhalb des Schachtes in Wand
und Decke möglich.
Geringe Bautiefe des Unterputzgehäuses und der
Abdeckung.
6 seitlich angebrachte Montagenuten ermöglichen eine
einfache Montage.
Umlaufender Rahmen ermöglicht weitere
Befestigungsoption.
Flexible Kabeleinführung ermöglicht den elektrischen
Anschluss seitlich oder von hinten.
Einfache elektrische Verdrahtung an praktischer
Stiftleisten-Klemme.
Mit Putzschutzdeckel zum Verschließen des Gehäuses
während der Rohbauphase.
Werkzeuglos umbaubarer Kunststoff-Ausblasstutzen mit
selbsttätiger Kunststoff-Rückschlagklappe für
Ausblasrichtung seitlich (oben, links, rechts) und
hinten.
Anschlussdurchmesser DN 75/80.
Sollbruchstelle für Zweitraumanschluss oder
WC-Anschlussstutzen serienmäßig im ER GH-Gehäuse
vorhanden.
Allgemeine bauaufsichtliche Zulassung, Zulassungs-Nr.:
Z-51.1-38.
Zulassungsbescheide auf Anfrage oder auf unserer
Homepage www.maico-ventilatoren.com.
Kunststoffteile normal entflammbar nach DIN 4102-1
Klasse B 2 (nach EN 13501-1).
Optionales Zubehör :
Absaugstutzen ER-AS für die WC-Sitzentlüftung
Zweitraumanschluss ER-ZR
Montageset ER-MS
Montagehalter ER-UPM
Technische Daten
Ausführung : Kunststoff-Ausblasstutzen umbaubar
seitlich/hinten mit selbsttätiger
Kunststoff-Rückschlagklappe, ohne Brandschutzgehäuse,
Zweitraumanschluss rechts/links/unten möglich
Luftrichtung : Entlüftung
Einbauort : Wand / Decke
Einbauart : Unterputz
Material Gehäuse : Kunststoff
Farbe : schwarz
Gewicht : 0,59 kg
Gewicht mit Verpackung : 0,89 kg
Brandschutz : nein
Ausblasrichtung : seitlich / hinten
Anschlussdurchmesser : 75 mm / 80 mm
Breite : 250 mm
Höhe : 250 mm
Tiefe : 110 mm
Breite mit Verpackung : 350 mm
Höhe mit Verpackung : 290 mm
Tiefe mit Verpackung : 130 mm
Zulassungsnummer : Z-51.1-478
Verpackungseinheit : 1 Stück
Sortiment : B
GTIN (EAN) : 4012799843504
Hersteller: MAICO
ER GH Unterputzgehäuse
Artikelnummer: 0084.0350
Menge: 1,000 Stck

**10.86 ER GH-VW Unterputzgehäuse Unterputzgehäuse mit umbaubarem Kunststoffstutzen zur Aufnahme des Ven**
Besondere Eigenschaften:
Ausführung für Vorwandregisterbau.
Mit 40 mm tiefem Verlängerungsrahmen.
Ausblasstutzen werkzeuglos umbaubar von "seitlich" nach
"hinten".
Seitliche Montagenuten zur Montage mit Montagewinkeln
oder in Vorwandinstallationen.
Selbsttätige Kunststoffrückschlagklappe mit der
gleichzeitigen Funktion als Kaltrauchsperre.
Für Anwendungen nach DIN 18017-3.
Einraumentlüftung:
Einbau in Bäder, WCs und Wohnungsküchen.
Für die Verwendung im Vorwandregisterbau mit einem 40
mm Verlängerungsrahmen.
6 seitlich angebrachte Montagenuten ermöglichen eine
einfache Montage.
Umlaufender Rahmen ermöglicht weitere
Befestigungsoption.
Flexible Kabeleinführung ermöglicht den elektrischen
Anschluss seitlich oder von hinten.
Einfache elektrische Verdrahtung an praktischer
Stiftleisten-Klemme.
Mit Putzschutzdeckel zum Verschließen des Gehäuses
während der Rohbauphase.
Werkzeuglos umbaubarer Kunststoff-Ausblasstutzen mit
selbsttätiger Kunststoff-Rückschlagklappe für
Ausblasrichtung seitlich (oben, links, rechts) und
hinten.
Anschlussdurchmesser DN 75/80.
Sollbruchstelle für Zweitraumanschluss oder
WC-Anschlussstutzen serienmäßig im ER GH-VWR-Gehäuse
vorhanden.
Kunststoffteile normal entflammbar nach DIN 4102-1
Klasse B 2 (nach EN 13501-1).
Optionales Zubehör :
Absaugstutzen ER-AS für die WC-Sitzentlüftung
Zweitraumanschluss ER-ZR
Montageset ER-MS
Montagehalter ER-UPM
Technische Daten
Ausführung : Ausführung für Vorwandregisterbau,  0
Kunststoff-Ausblasstutzen umbaubar seitlich/hinten mit
selbsttätiger Kunststoff-Rückschlagklappe, ohne
Brandschutzgehäuse, Zweitraumanschluss
rechts/links/unten möglich
Luftrichtung : Entlüftung
Einbauort : Wand / Decke
Material : Kunststoff / Metall
Farbe : schwarz / verzinkt
Gewicht : 0,87 kg
Gewicht mit Verpackung : 1,19 kg
Ausblasrichtung : seitlich / hinten
Anschlussdurchmesser : 75 mm / 80 mm
Breite : 280 mm
Höhe : 133 mm
Tiefe : 343 mm
Breite mit Verpackung : 320 mm
Höhe mit Verpackung : 190 mm
Tiefe mit Verpackung : 420 mm
Verpackungseinheit : 1 Stück
Sortiment : B
GTIN (EAN) : 4012799992349
Hersteller: MAICO
ER GH-VWR Unterputzgehäuse
Artikelnummer: 0093.1564
Menge: 1,000 Stck

**10.87 ER-UPD E Unterputzgehäuse Unterputzgehäuse mit Brandschutz-Absperrvorrichtung zur Aufnahme eines**
Ausführung:
Einraumentlüftung
Brandschutzgehäuse zur Aufnahme eines Ventilators ER EC
/ ER EC 2.1.
Einbau in Wohnungsküchen, Bäder und WCs.
Mit wartungsfreier Brandschutz-Absperrvorrichtung gegen
Brandübertragung K90-18017.
Metall-Ausblasstutzen DN 75/80 mit Metall-Absperrklappe
und selbsttätiger Auslösevorrichtung.
Metall-Absperrklappe dient zusätzlich als
Kaltrauchklappe.
Leicht ausbaubare Rückschlagklappe, dadurch einfache
und schnelle Reinigung.
Einbau innerhalb des Schachtes in Wand und Decke
möglich.
Zugelassen für Wandeinbau mit Ausblasrichtung nach
oben, rechts oder links, sowie Deckeneinbau.
Geringe Bautiefe des Unterputzgehäuses und der
Abdeckung.
Mit Putzschutzdeckel.
Praktische Schnappbefestigung und elektrische
Steckverbindung für schnelle Montage des Ventilators im
Gehäuse.
Kunststoffteile normal entflammbar nach Klasse B 2.
Allgemeine bauaufsichtliche Zulassung, Zulassungs-Nr.:
Z-51.1-46.
Zulassungsbescheide auf Anfrage oder auf unserer
Homepage www.maico-ventilatoren.com.
Einraumentlüftung:
Unterputzgehäuse zur Aufnahme eines Ventilators ER EC
ER EC 2.1.
Einbau in Wohnungsküchen, Bäder und WCs.
Mit wartungsfreier Brandschutz-Absperrvorrichtung gegen
Brandübertragung K90-18017.
Metall-Ausblasstutzen DN 75/80 mit Metall-Absperrklappe
und selbsttätiger Auslöseeinrichtung.
Metall-Absperrklappe dient zusätzlich als
Kaltrauchklappe.
Leicht ausbaubare Rückschlagklappe, dadurch einfache
und schnelle Reinigung.
Einbau außerhalb des Schachtes in Wand und Decke
möglich.
Zugelassen für Ausblasrichtung nach oben, rechts oder
links.
Geringe Bautiefe des Unterputzgehäuses und der
Abdeckung.
Mit Putzschutzdeckel.
Praktische Schnappbefestigung und elektrische
Steckverbindung für schnelle Montage des Ventilators im
Gehäuse.
Sollbruchstellen im Gehäuse zur Nutzung des
Absaugstutzen ER-AS für die WC-Sitzentlüftung.
Kunststoffteile normal entflammbar nach Klasse B 2.
Allgemeine bauaufsichtliche Zulassung, Zulassungs-Nr.:
Z-51.1-XX
Zulassungsbescheide auf Anfrage oder auf unserer
Homepage www.maico-ventilatoren.com.
Technische Daten
Ausführung : Metall-Ausblasstutzen seitlich mit
Metall-Absperrklappemit selbsttätiger
Auslöseeinrichtung, ohne Brandschutzgehäuse,
Zweitraumanschluss rechts/links/unten möglich
Luftrichtung : Entlüftung
Einbauort : Wand / Decke
Einbauart : Unterputz
Material : Kunststoff
Farbe : schwarz
Gewicht : 0,66 kg
Gewicht mit Verpackung : 0,93 kg
Brandschutz : ja
Ausblasrichtung : seitlich
Anschlussdurchmesser : 75 mm / 80 mm
Breite : 225 mm
Höhe : 225 mm
Tiefe : 108 mm
Breite mit Verpackung : 310 mm
Höhe mit Verpackung : 240 mm
Tiefe mit Verpackung : 120 mm
Verpackungseinheit : 1 Stück
Sortiment : B
GTIN (EAN) : 4012799322054
Hersteller: MAICO
ER-UPD EC Unterputzgehäuse
Artikelnummer: 0093.1767
Menge: 1,000 Stck

**10.88 ER-UPB E Unterputzgehäuse Brandschutz-Unterputzgehäuse mit Brandschutz-Absperrvorrichtung für al**
Ausführung :
Brandschutzgehäuse zur Aufnahme eines Ventilators ER EC
/ ER EC 2.1.
Einbau in Wohnungsküchen, Bäder und WCs.
Mit wartungsfreier Brandschutz-Absperrvorrichtung gegen
Brandübertragung K90-18017.
Metall-Ausblasstutzen DN 75/80 mit Metall-Absperrklappe
und selbsttätiger Auslösevorrichtung.
Metall-Absperrklappe dient zusätzlich als
Kaltrauchklappe.
Leicht ausbaubare Rückschlagklappe, dadurch einfache
und schnelle Reinigung.
Einbau innerhalb des Schachtes in Wand und Decke
möglich.
Zugelassen für Wandeinbau mit Ausblasrichtung nach
oben, rechts oder links, sowie Deckeneinbau.
Geringe Bautiefe des Unterputzgehäuses und der
Abdeckung.
Mit Putzschutzdeckel.
Praktische Schnappbefestigung und elektrische
Steckverbindung für schnelle Montage des Ventilators im
Gehäuse.
Kunststoffteile normal entflammbar nach Klasse B 2.
Allgemeine bauaufsichtliche Zulassung, Zulassungs-Nr.:
Z-51.1-46.
Zulassungsbescheide auf Anfrage oder auf unserer
Homepage www.maico-ventilatoren.com.
Einraumentlüftung:
Unterputzgehäuse zur Aufnahme eines Ventilators ER EC /
ER EC2.1
Einbau in Wohnungsküchen, Bäder und WCs.
Mit wartungsfreier Brandschutz-Absperrvorrichtung gegen
Brandübertragung K90-18017.
Metall-Ausblasstutzen DN 75/80 mit Metall-Absperrklappe
und selbsttätiger Auslöseeinrichtung.
Metall-Absperrklappe dient zusätzlich als
Kaltrauchklappe.
Leicht ausbaubare Rückschlagklappe, dadurch einfache
und schnelle Reinigung.
Einbau innerhalb des Brandschutzschachtes in Wand und
Decke möglich.
Zugelassen für Ausblasrichtung nach oben, rechts oder
links.
Geringe Bautiefe des Unterputzgehäuses und der
Abdeckung.
Mit Putzschutzdeckel.
Praktische Schnappbefestigung und elektrische
Steckverbindung für schnelle Montage des Ventilators im
Gehäuse.
Sollbruchstellen im Gehäuse zur Nutzung des
Absaugstutzen ER-AS für die WC-Sitzentlüftung.
Kunststoffteile normal entflammbar nach Klasse B 2.
Allgemeine bauaufsichtliche Zulassung, Zulassungs-Nr.:
Z-51.1-XX
Zulassungsbescheide auf Anfrage oder auf unserer
Homepage www.maico-ventilatoren.com.
Technische Daten
Ausführung : Metall-Ausblasstutzen seitlich mit
Metall-Absperrklappemit selbsttätiger
Auslöseeinrichtung, mit Brandschutzgehäuse, kein
Zweitraumanschluss möglich
Luftrichtung : Entlüftung
Einbauort : Wand / Decke
Einbauart : Unterputz
Material : Kunststoff
Farbe : schwarz
Gewicht : 2,59 kg
Gewicht mit Verpackung : 2,9 kg
Brandschutz : ja
Ausblasrichtung : seitlich
Anschlussdurchmesser : 75 mm / 80 mm
Breite : 249 mm
Höhe : 249 mm
Tiefe : 120 mm
Breite mit Verpackung : 285 mm
Höhe mit Verpackung : 350 mm
Tiefe mit Verpackung : 140 mm
Verpackungseinheit : 1 Stück
Sortiment : B
GTIN (EAN) : 4012799322061
Hersteller: MAICO
ER-UPB EC Unterputzgehäuse
Artikelnummer: 0093.1768
Menge: 1,000 Stck

**10.89 ER-A Abdeckung Abdeckung für Ventilatoreinsatz ER EC, Standardausführung**
ER-A - Standardausführung:
Standard Abdeckung für ER EC mit Filterwechselanzeige
(Timestrip).
Grundlast 30 m3/h / Volllast 60 m3/h.
Ein/Aus der Volllaststufe über Lichtschalter oder
separaten Schalter.
Umschaltung auf Volllaststufe (60 m3/h) mit
Einschaltverzögerung von ca. 60 sek.
Nachlaufzeit der Volllast ca. 15 min.
Besondere Eigenschaften :
Strömungsoptimiertes, formschönes Design.
Werkzeuglos wechselbarer Filter.
Mit Filterwechselanzeige.
Merkmale:
Das Gerät kann im Dauerbetrieb in der Grundlaststufe
betrieben werden.
Schutzart IP X5 für Sicherheit im Bad (Schutzzone 1).
Farbe verkehrsweiß ähnlich RAL 9016.
Für Einraumentlüftung mit einem einzelnen Ventilator.
Filter ISO Coarse 30 % (G2), Filterwechsel ohne
Werkzeug.
Abdeckung um +- 5  drehbar, dadurch Ausgleich bei
schief eingesetztem Gehäuse möglich.
Nicht drehzahlsteuerbar.
Schaltungsvariante: Mit einem zusätzlichen Schalter
kann die Grundlast ein- bzw. ausgeschaltet werden
(siehe Schaltbilder im Internet).
*Werkseinstellung
Technische Daten
Ausführung : Standard
Fördervolumen : 30 m3/h / 60 m3/h ((Stufe 1/Stufe 2))
Luftrichtung : Entlüftung
Schutzart : IP X5
Einbauort : Wand / Decke
Systemart : dezentral
Material Gehäuse : Kunststoff
Farbe : verkehrsweiß, ähnlich RAL 9016
Gewicht : 0,47 kg
Gewicht mit Verpackung : 0,62 kg
Filterklasse : ISO Coarse 30 % (G2)
Breite : 281 mm
Höhe : 281 mm
Tiefe : 33 mm
Breite mit Verpackung : 295 mm
Höhe mit Verpackung : 305 mm
Tiefe mit Verpackung : 47 mm
Fördermitteltemperatur bei IMax : 40  C
Einschaltverzögerung : 60 s (Umschaltung auf
Volllaststufe (60 m3/h))
Schalldruckpegel : 15 dB(A) / 35 dB(A) (kombiniert mit
ER GH; 31 dB(A) / 41 dB(A) kombiniert mit ER GH AP/APB/
Angabe gemäß DIN 18017-3 bei einer äqivalenten
Absorptionsfläche AL = 10m2)
Zulassungsnummer : Z-51.1-478
Verpackungseinheit : 1 Stück
Sortiment : B
GTIN (EAN) : 4012799843610
Hersteller: MAICO
ER-A Abdeckung
Artikelnummer: 0084.0361
Menge: 1,000 Stck

**10.90 ER-AK Abdeckung Abdeckung für Ventilatoreinsatz ER EC, Komfort-Ausführung mit Zeitmodu**
ER-AK - Komfort-Ausführung mit intelligentem Zeitmodul:
Abdeckung mit intelligentem Zeit-Modul und
LED-Filterwechselanzeige.
Alle Einstellungen über intuitive, kapazitive
Bedienfläche, kein Eingriff auf Platine oder hantieren
an 230 V-Komponenten.
Individuelle Einstellung der Fördervolumen
(20/30/40/60/100 m3/h) möglich.
Elektrische Steckverbindung für schnelle werkzeuglose
Verbindung der Abdeckung mit dem Ventilator.
Ein-/Ausschalten der Volllaststufe über Lichtschalter
oder separaten Schalter möglich, mit einstellbarer
Einschaltverzögerung (0/30/60*/90/120 sek).
Bei manueller Bedienung (z. B. per Lichtschalter) gilt
die eingestellte Einschaltverzögerung sowie
Nachlaufzeit.
Einstellbare Nachlaufzeit der Volllaststufe
(0/3/6/15*/24/30 min).
Einstellbare Intervallsteuerung (1*/2/4/6/12,
Betriebsdauer ca. 10 min.) zur Durchlüftung
unregelmäßig genutzter Räume.
Einstellbare Tastensperre (Mieterschutz).
Schutzklasse II.
*Werkseinstellung
Besondere Eigenschaften :
Strömungsoptimiertes, formschönes Design.
Werkzeuglos wechselbarer Filter.
Mit Filterwechselanzeige.
Merkmale:
Das Gerät kann im Dauerbetrieb in der Grundlaststufe
betrieben werden.
Schutzart IP X5 für Sicherheit im Bad (Schutzzone 1).
Farbe verkehrsweiß ähnlich RAL 9016.
Für Einraumentlüftung mit einem einzelnen Ventilator.
Filter ISO Coarse 30 % (G2), Filterwechsel ohne
Werkzeug.
Abdeckung um +- 5  drehbar, dadurch Ausgleich bei
schief eingesetztem Gehäuse möglich.
Nicht drehzahlsteuerbar.
Schaltungsvariante: Mit einem zusätzlichen Schalter
kann die Grundlast ein- bzw. ausgeschaltet werden
(siehe Schaltbilder im Internet).
*Werkseinstellung
Technische Daten
Ausführung : Komfort mit intelligentem Zeitmodul
Fördervolumen : 20 m3/h / 30 m3/h / 40 m3/h / 60 m3/h /
100 m3/h (gemäßWerkseinstellung Stufe 1: 30 m3/h und
Stufe 2: 60 m3/h)
Luftrichtung : Entlüftung
Schutzart : IP X5
Einbauort : Wand / Decke
Systemart : dezentral
Material Gehäuse : Kunststoff
Farbe : verkehrsweiß, ähnlich RAL 9016
Gewicht : 0,59 kg
Gewicht mit Verpackung : 0,76 kg
Filterklasse : ISO Coarse 30 % (G2)
Breite : 281 mm
Höhe : 281 mm
Tiefe : 33 mm
Breite mit Verpackung : 295 mm
Höhe mit Verpackung : 305 mm
Tiefe mit Verpackung : 47 mm
Fördermitteltemperatur bei IMax : 40  C
Einschaltverzögerung : 0 s / 30 s / 60 s / 90 s / 120 s
(Ein-/Ausschalten der Volllaststufe über Lichtschalter
oder separaten Schalter möglich, 60 sek
Werkseinstellung)
Schalldruckpegel : 15 dB(A) / 16 dB(A) / 23 dB(A) / 35
dB(A) / 48 dB(A) (kombiniert mit ER GH; 27 dB(A) / 31
dB(A) / 35 dB(A) /41 dB(A) / 51 dB(A) kombiniert mit ER
GH AP/APB/ Angabegemäß DIN 18017-3 bei einer
äqivalenten Absorptionsfläche AL = 10 m2)
Zulassungsnummer : Z-51.1-478
Verpackungseinheit : 1 Stück
Sortiment : B
GTIN (EAN) : 4012799843627
Hersteller: MAICO
ER-AK Abdeckung
Artikelnummer: 0084.0362
Menge: 1,000 Stck

**10.91 ER-AH Abdeckung Abdeckung für Ventilatoreinsatz ER EC, Ausführung mit Feuchtesteuerung**
ER-AH - Ausführung mit intelligentem Zeitmodul und
Feuchtesteuerung :
Abdeckung mit Feuchtesteuerung, intelligentem
Zeit-Modul und LED-Filterwechselanzeige.
Barrierefreies Produkt, da automatisches Ein-/
Ausschalten über intelligente Feuchtesteuerung.
Alle Einstellungen über intuitive, kapazitive
Bedienfläche, kein Eingriff auf Platine oder hantieren
an 230 V-Komponenten notwendig.
Individuelle Einstellung der Fördervolumen (Grundlast
20/30/40 m3/h, Nennlast 40/60/100 m3/h) möglich.
Elektrische Steckverbindung für schnelle, werkzeuglose
Verbindung der Abdeckung mit dem Ventilator.
Intelligente Feuchtesteuerung mit jahreszeitlicher
Anpassung. Stufenlose Anpassung des Volumenstroms
zwischen 30 m3/h und der eingestellten Nennlast V2
anhand der relativen Raumluftfeuchte.
Keine Einstellung der Einschaltfeuchte notwendig.
Ventilator überwacht die Raumluftfeuchte eigenständig
und entlüftet automatisch.
Ein-/Ausschalten der Volllaststufe über Lichtschalter
oder separaten Schalter möglich, mit einstellbarer
Einschaltverzögerung (0/30/60*/90/120 sek).
Einstellbare Nachlaufzeit der Volllaststufe
(0/3/6/15*/24/30 min).
Bei manueller Bedienung (z. B. per Lichtschalter) gilt
die eingestellte Einschaltverzögerung sowie
Nachlaufzeit.
Einstellbare Intervallsteuerung (1*/2/4/6/12,
Betriebsdauer ca. 10 min.) zur Durchlüftung
unregelmäßig genutzter Räume.
Einstellbare Tastensperre (Mieterschutz).
Schutzklasse II.
*Werkseinstellung
Besondere Eigenschaften :
Strömungsoptimiertes, formschönes Design.
Werkzeuglos wechselbarer Filter.
Mit Filterwechselanzeige.
Merkmale:
Das Gerät kann im Dauerbetrieb in der Grundlaststufe
betrieben werden.
Schutzart IP X5 für Sicherheit im Bad (Schutzzone 1).
Farbe verkehrsweiß ähnlich RAL 9016.
Für Einraumentlüftung mit einem einzelnen Ventilator.
Filter ISO Coarse 30 % (G2), Filterwechsel ohne
Werkzeug.
Abdeckung um +- 5  drehbar, dadurch Ausgleich bei
schief eingesetztem Gehäuse möglich.
Nicht drehzahlsteuerbar.
Schaltungsvariante: Mit einem zusätzlichen Schalter
kann die Grundlast ein- bzw. ausgeschaltet werden
(siehe Schaltbilder im Internet).
*Werkseinstellung
Technische Daten
Ausführung : Feuchtesteuerung mit intelligentem
Zeitmodul
Fördervolumen : 20 m3/h / 30 m3/h / 40 m3/h / 60 m3/h /
100 m3/h (Stufe1 = 20/30/40 m3/h, Stufe 2 = 40/60/100
m3/h einstellbar)
Luftrichtung : Entlüftung
Schutzart : IP X5
Einbauort : Wand / Decke
Systemart : dezentral
Material Gehäuse : Kunststoff
Farbe : verkehrsweiß, ähnlich RAL 9016
Gewicht : 0,6 kg
Gewicht mit Verpackung : 0,75 kg
Filterklasse : ISO Coarse 30 % (G2)
Breite : 281 mm
Höhe : 281 mm
Tiefe : 33 mm
Breite mit Verpackung : 295 mm
Höhe mit Verpackung : 305 mm
Tiefe mit Verpackung : 47 mm
Fördermitteltemperatur bei IMax : 40  C
Einschaltverzögerung : 0 s / 30 s / 60 s / 90 s / 120 s
(Ein-/Ausschalten der Volllaststufe über Lichtschalter
oder separaten Schalter möglich, 60 sek
Werkseinstellung)
Schalldruckpegel : 15 dB(A) / 16 dB(A) / 23 dB(A) / 35
dB(A) / 48 dB(A) (kombiniert mit ER GH; 27 dB(A) / 31
dB(A) / 35 dB(A) /41 dB(A) / 51 dB(A) kombiniert mit ER
GH AP/APB/ Angabegemäß DIN 18017-3 bei einer
äqivalenten Absorptionsfläche AL = 10 m2)
Zulassungsnummer : Z-51.1-478
Verpackungseinheit : 1 Stück
Sortiment : B
GTIN (EAN) : 4012799843634
Hersteller: MAICO
ER-AH Abdeckung
Artikelnummer: 0084.0363
Menge: 1,000 Stck

**10.92 ER-AB Abdeckung Abdeckung für Ventilatoreinsatz ER EC, Ausführung mit Bewegungsmelder**
ER-AB - Ausführung mit Bewegungsmelder und
intelligentem Zeitmodul :
Abdeckung mit Bewegungsmelder, intelligentem Zeit-Modul
und LED-Filterwechselanzeige.
Barrierefreies Produkt, da automatisches Ein-/
Ausschalten über integrierten Bewegungsmelder.
Alle Einstellungen über intuitive, kapazitive
Bedienfläche, kein Eingriff auf Platine oder hantieren
an 230 V-Komponenten notwendig.
Individuelle Einstellung der Fördervolumen
(20/30/40/60/100 m3/h) möglich.
Elektrische Steckverbindung für schnelle, werkzeuglose
Verbindung der Abdeckung mit dem Ventilator.
Steuerung der Volllaststufe per Bewegungsmelder. Nach
detektierter Bewegung wird die Volllaststufe ohne
Einschaltverzögerung aktiviert.
Reichweite des Bewegungsmelder: 5 m.
Ein-/Ausschalten der Volllaststufe über Lichtschalter
oder separaten Schalter möglich, mit einstellbarer
Einschaltverzögerung (0/30/60*/90/120 sek).
Bei manueller Bedienung (z. B. per Lichtschalter) gilt
die eingestellte Einschaltverzögerung sowie
Nachlaufzeit.
Einstellbare Nachlaufzeit der Volllaststufe
(0/3/6/15*/24/30 min).
Einstellbare Tastensperre (Mieterschutz).
Schutzklasse II.
*Werkseinstellung
Besondere Eigenschaften :
Strömungsoptimiertes, formschönes Design.
Werkzeuglos wechselbarer Filter.
Mit Filterwechselanzeige.
Merkmale:
Das Gerät kann im Dauerbetrieb in der Grundlaststufe
betrieben werden.
Schutzart IP X5 für Sicherheit im Bad (Schutzzone 1).
Farbe verkehrsweiß ähnlich RAL 9016.
Für Einraumentlüftung mit einem einzelnen Ventilator.
Filter ISO Coarse 30 % (G2), Filterwechsel ohne
Werkzeug.
Abdeckung um +- 5  drehbar, dadurch Ausgleich bei
schief eingesetztem Gehäuse möglich.
Nicht drehzahlsteuerbar.
Schaltungsvariante: Mit einem zusätzlichen Schalter
kann die Grundlast ein- bzw. ausgeschaltet werden
(siehe Schaltbilder im Internet).
*Werkseinstellung
Technische Daten
Ausführung : Bewegungsmelder mit intelligentem
Zeitmodul
Fördervolumen : 20 m3/h / 30 m3/h / 40 m3/h / 60 m3/h /
100 m3/h (gemäßWerkseinstellung Stufe 1: 30 m3/h und
Stufe 2: 60 m3/h)
Luftrichtung : Entlüftung
Schutzart : IP X5
Einbauort : Wand / Decke
Systemart : dezentral
Material Gehäuse : Kunststoff
Farbe : verkehrsweiß, ähnlich RAL 9016
Gewicht : 0,59 kg
Gewicht mit Verpackung : 0,75 kg
Filterklasse : ISO Coarse 30 % (G2)
Breite : 281 mm
Höhe : 281 mm
Tiefe : 33 mm
Breite mit Verpackung : 295 mm
Höhe mit Verpackung : 305 mm
Tiefe mit Verpackung : 47 mm
Fördermitteltemperatur bei IMax : 40  C
Einschaltverzögerung : 0 s / 30 s / 60 s / 90 s / 120 s
(Ein-/Ausschalten der Volllaststufe über Lichtschalter
oder separaten Schalter möglich, 60 sek
Werkseinstellung)
Schalldruckpegel : 15 dB(A) / 16 dB(A) / 23 dB(A) / 35
dB(A) / 48 dB(A) (kombiniert mit ER GH; 27 dB(A) / 31
dB(A) / 35 dB(A) /41 dB(A) / 51 dB(A) kombiniert mit ER
GH AP/APB/ Angabegemäß DIN 18017-3 bei einer
äqivalenten Absorptionsfläche AL = 10 m2)
Zulassungsnummer : Z-51.1-478
Verpackungseinheit : 1 Stück
Sortiment : B
GTIN (EAN) : 4012799843641
Hersteller: MAICO
ER-AB Abdeckung
Artikelnummer: 0084.0364
Menge: 1,000 Stck

**10.93 ER-AK NF Abdeckung Abdeckung für Ventilatoreinsatz ER EC, Komfort-Ausführung mit Zeitmodu**
ER-AK NFC - Komfort-Ausführung mit intelligentem
Zeitmodul :
Abdeckung mit intelligentem Zeit-Modul,
LED-Filterwechselanzeige und NFC Schnittstelle.
Alle Einstellungen über die intuitive MAICO@NFC APP,
kein Eingriff auf Platine oder hantieren an 230
V-Komponenten.
Individuelle Einstellung der Fördervolumen (15-100
m3/h) möglich.
Elektrische Steckverbindung für schnelle werkzeuglose
Verbindung der Abdeckung mit dem Ventilator.
Ein-/Ausschalten der Volllaststufe über Lichtschalter
oder separaten Schalter möglich, mit einstellbarer
Einschaltverzögerung (0/-120 sek).
Bei manueller Bedienung (z. B. per Lichtschalter) gilt
die eingestellte Einschaltverzögerung sowie
Nachlaufzeit.
Einstellbare Nachlaufzeit der Volllaststufe (0-30 min).
Einstellbare Intervallsteuerung (0*/1/2/4/6/12,
Betriebsdauer einstellbar 10-60 min) zur Durchlüftung
unregelmäßig genutzter Räume.
Konfigurationssperre verhindert ungewünschte Eingriffe
durch unautorisierte Nutzer.
Protokollfunktion von MAICO@NFC-App ermöglicht
zeitsparende Dokumentation von Konfigurationen und
Geräteinformationen.
Abnahme- Serviceprotokolle können direkt via
MAICO@NFC-App als PDF exportiert werden.
Schutzklasse II.
*Werkseinstellung
Besondere Eigenschaften :
Strömungsoptimiertes, formschönes Design.
Werkzeuglos wechselbarer Filter.
Mit Filterwechselanzeige.
Merkmale:
Das Gerät kann im Dauerbetrieb in der Grundlaststufe
betrieben werden.
Schutzart IP X5 für Sicherheit im Bad (Schutzzone 1).
Farbe verkehrsweiß ähnlich RAL 9016.
Für Einraumentlüftung mit einem einzelnen Ventilator.
Filter ISO Coarse 30 % (G2), Filterwechsel ohne
Werkzeug.
Abdeckung um +- 5  drehbar, dadurch Ausgleich bei
schief eingesetztem Gehäuse möglich.
Nicht drehzahlsteuerbar.
Schaltungsvariante: Mit einem zusätzlichen Schalter
kann die Grundlast ein- bzw. ausgeschaltet werden
(siehe Schaltbilder im Internet).
*Werkseinstellung
Technische Daten
Ausführung : Komfort mit intelligentem Zeitmodul und
NFC Parametrisierung
Fördervolumen : 15 m3/h / 20 m3/h / 30 m3/h / 40 m3/h /
60 m3/h (100 m3/h / Stufen variabel in 5 m3/h Schritten
von 15 - 100m3/h einstellbar. ER-A: Stufe 1 = 30 m3/h,
Stufe 2 = 60m3/h. -AB: ER-AK/ER Stufe 1 und Stufe 2 =
variabel in 5m3/h von Schritten 15 - 100 m3/h. ER-AH:
Stufe 1 = 15-40 m3/h, Stufe 2 = 60-100 m3/h jeweils in
5 m3/h Schritten einstellbar)
Luftrichtung : Entlüftung
Schutzart : IP X5
Einbauort : Wand / Decke
Systemart : dezentral
Material Gehäuse : Kunststoff
Farbe : verkehrsweiß, ähnlich RAL 9016
Gewicht : 0,59 kg
Gewicht mit Verpackung : 0,75 kg
Filterklasse : ISO Coarse 30 % (G2)
Breite : 281 mm
Höhe : 281 mm
Tiefe : 33 mm
Breite mit Verpackung : 295 mm
Höhe mit Verpackung : 305 mm
Tiefe mit Verpackung : 47 mm
Fördermitteltemperatur bei IMax : 40  C
Schalldruckpegel : 17 dB(A) / 17 dB(A) / 18 dB(A) / 23
dB(A) / 35 dB(A) (48 dB(A) / kombiniert mit ER GH; 25
dB(A) / 25 dB(A) /28 dB(A) / 32 dB(A) / 41 dB(A) / 50
dB(A) kombiniert mit ER GH AP/APB/ Angabe gemäß DIN
18017-3 bei einer äquivalenten Absorptionsfläche AL =
10 m2)
Zulassungsnummer : Z-51.1-478
Verpackungseinheit : 1 Stück
Sortiment : B
GTIN (EAN) : 4012799844600
Hersteller: MAICO
ER-AK NFC Abdeckung
Artikelnummer: 0084.0460
Menge: 1,000 Stck

**10.94 ER-AH NF Abdeckung Abdeckung für Ventilatoreinsatz ER EC, Ausführung mit Feuchtesteuerung**
ER-AH NFC - Ausführung mit intelligentem Zeitmodul,
Feuchtesteuerung undNFC Schnittstelle :
Barrierefreies Produkt, da automatisches Ein-/
Ausschalten über intelligente Feuchtesteuerung.
Alle Einstellungen über die intuitive MAICO@NFC APP,
kein Eingriff auf Platine oder hantieren an 230
V-Komponenten.
Individuelle Einstellung der Fördervolumen (Grundlast
15-40 m3/h, Nennlast 40-100 m3/h) möglich.
Die Abdeckung ermöglicht den 4-stufigen Betrieb des ER
EC 2.1 mit Grundlast-, Nennlast- sowie Intervall- und
Feuchtesteuerungsstufe. Die Volumenströme jeder der
vier Stufen sind individuell einstellbar.
Elektrische Steckverbindung für schnelle, werkzeuglose
Verbindung der Abdeckung mit dem Ventilator.
Per MAICO@NFC APP auswählbare Feuchtesteuerung: Linear
(automatisch) oder 2-stufig (manuell).
Intelligente Feuchtesteuerung mit jahreszeitlicher
Anpassung. Stufenlose Anpassung des Volumenstroms
zwischen 30 m3/h und dem eingestellten max.
Volumenstrom Feuchte anhand der relativen
Raumluftfeuchte. Keine Einstellung der Einschaltfeuchte
notwendig. Ventilator überwacht die Raumluftfeuchte
eigenständig und entlüftet automatisch.
Komfortable 2-stufige-Feuchtesteuerung mit zwei frei
einstellbaren Einschaltpunkten für die relative
Luftfeuchtigkeit sowie individuell anpassbaren
Volumenströmen.
Ein-/Ausschalten der Volllaststufe über Lichtschalter
oder separaten Schalter möglich, mit einstellbarer
Einschaltverzögerung (0/-120 sek).
Einstellbare Nachlaufzeit der Volllaststufe (0-30 min).
Bei manueller Bedienung (z. B. per Lichtschalter) gilt
die eingestellte Einschaltverzögerung sowie
Nachlaufzeit.
Einstellbare Intervallsteuerung (0*/1/2/4/6/12,
Betriebsdauer einstellbar 10-60 min) zur Durchlüftung
unregelmäßig genutzter Räume.
LED-Filterwechselanzeige mit einstellbarer
Filterlaufzeit 3-12 Monate.
Konfigurationssperre verhindert ungewünschte Eingriffe
durch unautorisierte Nutzer.
Protokollfunktion von MAICO@NFC-App ermöglicht
zeitsparende Dokumentation von Konfigurationen und
Geräteinformationen.
Abnahme- Serviceprotokolle können direkt via
MAICO@NFC-App als PDF exportiert werden.
Schutzklasse II.
*Werkseinstellung
Besondere Eigenschaften :
Strömungsoptimiertes, formschönes Design.
Werkzeuglos wechselbarer Filter.
Mit Filterwechselanzeige.
Merkmale:
Das Gerät kann im Dauerbetrieb in der Grundlaststufe
betrieben werden.
Schutzart IP X5 für Sicherheit im Bad (Schutzzone 1).
Farbe verkehrsweiß ähnlich RAL 9016.
Für Einraumentlüftung mit einem einzelnen Ventilator.
Filter ISO Coarse 30 % (G2), Filterwechsel ohne
Werkzeug.
Abdeckung um +- 5  drehbar, dadurch Ausgleich bei
schief eingesetztem Gehäuse möglich.
Nicht drehzahlsteuerbar.
Schaltungsvariante: Mit einem zusätzlichen Schalter
kann die Grundlast ein- bzw. ausgeschaltet werden
(siehe Schaltbilder im Internet).
*Werkseinstellung
Technische Daten
Ausführung : Feuchtesteuerung mit intelligentem
Zeitmodul und NFC Parametrisierung
Fördervolumen : 15 m3/h / 20 m3/h / 30 m3/h / 40 m3/h /
60 m3/h (100 m3/h / Stufen variabel in 5 m3/h Schritten
von 15 - 100m3/h einstellbar. ER-A: Stufe 1 = 30 m3/h,
Stufe 2 = 60m3/h. -AB: ER-AK/ER Stufe 1 und Stufe 2 =
variabel in 5m3/h von Schritten 15 - 100 m3/h. ER-AH:
Stufe 1 = 15-40 m3/h, Stufe 2 = 60-100 m3/h jeweils in
5 m3/h Schritten einstellbar)
Luftrichtung : Entlüftung
Schutzart : IP X5
Einbauort : Wand / Decke
Systemart : dezentral
Material Gehäuse : Kunststoff
Farbe : verkehrsweiß, ähnlich RAL 9016
Gewicht : 0,6 kg
Gewicht mit Verpackung : 0,75 kg
Filterklasse : ISO Coarse 30 % (G2)
Breite : 281 mm
Höhe : 281 mm
Tiefe : 33 mm
Breite mit Verpackung : 295 mm
Höhe mit Verpackung : 305 mm
Tiefe mit Verpackung : 47 mm
Fördermitteltemperatur bei IMax : 40  C
Schalldruckpegel : 17 dB(A) / 17 dB(A) / 18 dB(A) / 23
dB(A) / 35 dB(A) (48 dB(A) / kombiniert mit ER GH; 25
dB(A) / 25 dB(A) /28 dB(A) / 32 dB(A) / 41 dB(A) / 50
dB(A) kombiniert mit ER GH AP/APB/ Angabe gemäß DIN
18017-3 bei einer äquivalenten Absorptionsfläche AL =
10 m2)
Zulassungsnummer : Z-51.1-478
Verpackungseinheit : 1 Stück
Sortiment : B
GTIN (EAN) : 4012799844617
Hersteller: MAICO
ER-AH NFC Abdeckung
Artikelnummer: 0084.0461
Menge: 1,000 Stck

**10.95 ER-AB NF Abdeckung Abdeckung für Ventilatoreinsatz ER EC, Ausführung mit Bewegungsmelder,**
ER-AB NFC - Ausführung mit Bewegungsmelder,
intelligentem Zeitmodul und NFC Schnittstelle:
Abdeckung mit Bewegungsmelder, intelligentem
Zeit-Modul, LED-Filterwechselanzeige und NFC
Schnittstelle.
Barrierefreies Produkt, da automatisches Ein-/
Ausschalten über integrierten Bewegungsmelder.
Alle Einstellungen über intuitive, kapazitive
Bedienfläche, kein Eingriff auf Platine oder hantieren
an 230 V-Komponenten notwendig.
Individuelle Einstellung der Fördervolumen (15-100
m3/h) möglich.
Elektrische Steckverbindung für schnelle, werkzeuglose
Verbindung der Abdeckung mit dem Ventilator.
Steuerung der Volllaststufe per Bewegungsmelder. Nach
detektierter Bewegung wird die Volllaststufe ohne
Einschaltverzögerung aktiviert.
Reichweite des Bewegungsmelder: 5 m.
Ein-/Ausschalten der Volllaststufe über Lichtschalter
oder separaten Schalter möglich, mit einstellbarer
Einschaltverzögerung (0-120 sek).
Bei manueller Bedienung (z. B. per Lichtschalter) gilt
die eingestellte Einschaltverzögerung sowie
Nachlaufzeit.
Einstellbare Nachlaufzeit der Volllaststufe (0-30 min).
Einstellbare Intervallsteuerung (0*/1/2/4/6/12,
Betriebsdauer einstellbar 10-60 min) zur Durchlüftung
unregelmäßig genutzter Räume.
Konfigurationssperre verhindert ungewünschte Eingriffe
durch unautorisierte Nutzer.
Protokollfunktion von MAICO@NFC-App ermöglicht
zeitsparende Dokumentation von Konfigurationen und
Geräteinformationen.
Abnahme- Serviceprotokolle können direkt via
MAICO@NFC-App als PDF exportiert werden.
Schutzklasse II.
*Werkseinstellung
Besondere Eigenschaften :
Strömungsoptimiertes, formschönes Design.
Werkzeuglos wechselbarer Filter.
Mit Filterwechselanzeige.
Merkmale:
Das Gerät kann im Dauerbetrieb in der Grundlaststufe
betrieben werden.
Schutzart IP X5 für Sicherheit im Bad (Schutzzone 1).
Farbe verkehrsweiß ähnlich RAL 9016.
Für Einraumentlüftung mit einem einzelnen Ventilator.
Filter ISO Coarse 30 % (G2), Filterwechsel ohne
Werkzeug.
Abdeckung um +- 5  drehbar, dadurch Ausgleich bei
schief eingesetztem Gehäuse möglich.
Nicht drehzahlsteuerbar.
Schaltungsvariante: Mit einem zusätzlichen Schalter
kann die Grundlast ein- bzw. ausgeschaltet werden
(siehe Schaltbilder im Internet).
*Werkseinstellung
Technische Daten
Ausführung : Bewegungsmelder mit intelligentem
Zeitmodul und NFC Parametrisierung
Fördervolumen : 15 m3/h / 20 m3/h / 30 m3/h / 40 m3/h /
60 m3/h (100 m3/h / Stufen variabel in 5 m3/h Schritten
von 15 - 100m3/h einstellbar. ER-A: Stufe 1 = 30 m3/h,
Stufe 2 = 60m3/h. -AB: ER-AK/ER Stufe 1 und Stufe 2 =
variabel in 5m3/h von Schritten 15 - 100 m3/h. ER-AH:
Stufe 1 = 15-40 m3/h, Stufe 2 = 60-100 m3/h jeweils in
5 m3/h Schritten einstellbar)
Luftrichtung : Entlüftung
Schutzart : IP X5
Einbauort : Wand / Decke
Systemart : dezentral
Material Gehäuse : Kunststoff
Farbe : verkehrsweiß, ähnlich RAL 9016
Gewicht : 0,59 kg
Gewicht mit Verpackung : 0,75 kg
Filterklasse : ISO Coarse 30 % (G2)
Breite : 281 mm
Höhe : 281 mm
Tiefe : 33 mm
Breite mit Verpackung : 295 mm
Höhe mit Verpackung : 305 mm
Tiefe mit Verpackung : 47 mm
Fördermitteltemperatur bei IMax : 40  C
Schalldruckpegel : 17 dB(A) / 17 dB(A) / 18 dB(A) / 23
dB(A) / 35 dB(A) (48 dB(A) / kombiniert mit ER GH; 25
dB(A) / 25 dB(A) /28 dB(A) / 32 dB(A) / 41 dB(A) / 50
dB(A) kombiniert mit ER GH AP/APB/ Angabe gemäß DIN
18017-3 bei einer äquivalenten Absorptionsfläche AL =
10 m2)
Zulassungsnummer : Z-51.1-478
Verpackungseinheit : 1 Stück
Sortiment : B
GTIN (EAN) : 4012799844624
Hersteller: MAICO
ER-AB NFC Abdeckung
Artikelnummer: 0084.0462
Menge: 1,000 Stck

**10.96 ER GH AP Aufputzgehäuse Aufputzgehäuse ER GH AP mit Kunststoffstutzen und -rückschlagklappe zu**
Ausführung ohne Brandschutz:
Aufputzgehäuse mit Kunststoff-Ausblasstutzen DN 75/80
mit selbsttätiger Kunststoff-Rückschlagklappe.
Selbsttätige Kunststoffrückschlagklappe mit der
gleichzeitigen Funktion als Kaltrauchsperre.
Besondere Eigenschaften :
Für Anwendungen nach DIN 18017-3.
Merkmale:
Aufputzgehäuse zur Aufnahme des Ventilatoreinsatz ER EC
in Kombination mit den Abdeckungen der ER-A... Reihe.
Einbau in Bäder, WC's und Wohnungsküchen.
Wand-/ oder Deckenmontage möglich.
Gehäuse drehbar, dadurch Anschluss des Ausblasstutzen
links oben oder rechts oben an die Hauptleitung.
Elektrischer Anschluss hinten.
Einfache elektrische Verdrahtung an praktischer
Stiftleisten-Klemme.
Anschlussdurchmesser DN 75/80.
Kunststoffteile normal entflammbar nach DIN 4102-1
Klasse B 2 (nach EN 13501-1).
Farbe verkehrsweiß ähnlich RAL 9016.
Einfache Montage.
Zulassungsbescheide auf Anfrage oder auf unserer
Homepage www.maico-ventilatoren.com.
Technische Daten
Ausführung : ohne Brandschutz
Luftrichtung : Entlüftung
Spannungsart : Wechselstrom
Bemessungsspannung : 230 V
Netzfrequenz : 50 Hz
Schutzart : IP X5
Netzzuleitung : 3/5 x 1,5 mm2
Einbauort : Wand / Decke
Einbauart : Aufputz
Material Gehäuse : ABS-Kunststoff
Farbe : verkehrsweiß, ähnlich RAL 9016
Gewicht : 0,62 kg
Gewicht mit Verpackung : 0,85 kg
Brandschutz : nein
Ausblasrichtung : hinten
Anschlussdurchmesser : 75 mm / 80 mm
Breite : 276 mm
Höhe : 276 mm
Tiefe : 180 mm
Breite mit Verpackung : 350 mm
Höhe mit Verpackung : 140 mm
Tiefe mit Verpackung : 290 mm
Verpackungseinheit : 1 Stück
Sortiment : B
GTIN (EAN) : 4012799843528
Hersteller: MAICO
ER GH AP Aufputzgehäuse
Artikelnummer: 0084.0352
Menge: 1,000 Stck

**10.97 ER EC 2. Ventilatoreinsatz Ventilatoreinsatz ER EC 2.1 für Unterputzgehäuse ER GH und Aufputzgehä**
Besondere Eigenschaften:
Robuster, volumenstromkonstanter, energiesparender und
schalloptimierter EC Motor.
Geringste Leistungsaufnahme.
Für Unterputz und Aufputz einsetzbar.
Lüftungslösung nach DIN 18017-3 (Einrohrentlüftung).
Allgemeine bauaufsichtliche Zulassung, Zulassungs-Nr.:
Z-51.1-38.
Zulassungsbescheide auf Anfrage oder auf unserer
Homepage www.maico-ventilatoren.com.
Schutzart IP X5, Einbau in Schutzzone 1 möglich.
Der Ventilatoreinsatz ER EC 2.1 kann mit den vier
vorhandenen Abdeckungen ER-A, ER-AK, ER-AH, ER-AB
kombiniert und an die Einsatzsituation angepasst
werden.
Kann bei Sanierungen in Verbindung mit dem
Replacementkit ER-RPK in bauseitig vorhandenen
ER-Gehäuse (ER-UP/G, ER-UPB, ER-UPD) eingesetzt werden.
Merkmale:
2-stufiger Ventilator zum Einbau in Unterputzgehäuse ER
GH und Aufputzgehäuse ER GH AP/ER GH APB.
Fördervolumen 30 m3/h / 60 m3/h in Verbindung mit der
Standardabdeckung ER-A.
Bei Verwendung der Abdeckungen (ER-AK, ER-AH, ER-AB)
auch 20 / 30 / 40 / 60 / 100 m3/h möglich.
Einschaltverzögerung 60 s.
Nachlaufzeit 15 min.
Für Ein- oder Zweitraumentlüftung mit einem einzelnen
Ventilator. Zubehör für Zweitraumentlüftung ER-ZR.
Werkzeuglos montierbarer Ausblasadapter für Ausblas
seitlich und hinten serienmäßig im Lieferumfang.
Einfache und schnelle Montage des Ventilators im
Gehäuse über die Schnappbefestigung und die elektrische
Steckverbindung.
Alle MAICO ER-Geräte entsprechen der Schutzart IP X5
und können somit im Bereich 1 nach DIN VDE 0100-701,
auch bei Strahlwasser, eingebaut werden. Details siehe
Planungshinweise.
Schutzklasse II.
Die steile Kennlinie zeigt das hohe Druckvermögen des
ER EC 2.1-Ventilators.
Robuster energiesparender EC-Motor.
Motor mit thermischem Überlastungsschutz.
Wartungsfrei, mit beidseitig geschlossenen Kugellagern.
Schachtpegeldifferenz gemäß DIN 52210-6, geprüft vom
Frauenhoferinstitut.
Technische Daten
Fördervolumen : 20 m3/h / 30 m3/h / 40 m3/h / 60 m3/h /
100 m3/h (Je nach Abdeckungsvariante Stufen variabel
einstellbar. ER-A: Stufe 1 = 30 m3/h, Stufe 2 = 60
m3/h. ER-AK/ER-AB: Stufe 1 und Stufe 2 =
20/30/40/60/100 m3/heinstellbar. ER-AH: Stufe 1 =
20/30/40 m3/h, Stufe 2 = 60/100 m3/h einstellbar.)
Drehzahl : 500 1/min / 800 1/min / 1.050 1/min / 1.250
1/min / 1.800 1/min (kombiniert mit ER GH, ER GH
AP/APB)
Luftrichtung : Entlüftung
Drehzahlsteuerbar : -
Reversierbarkeit : -
Spannungsart : Wechselstrom
Bemessungsspannung : 230 V
Netzfrequenz : 50 Hz
Leistungsaufnahme : 2 W / 2,5 W / 3 W / 5 W / 17 W /
Kombiniert mit ER GH; 2,4 W / 2,9 W / 3,6 W / 6,2 W /
17 W kombiniert mit ER GH AP/APB
Schutzart : IP X5
Netzzuleitung : 3/5 x 1,5 mm2
Einbauort : Wand / Decke
Einbauart : Unterputz
Systemart : dezentral
Material Gehäuse : Polypropylen (PP)
Farbe : schwarz
Gewicht : 0,58 kg
Gewicht mit Verpackung : 0,85 kg
Filterklasse : ISO Coarse 30 % (G2)
Ausblasrichtung : seitlich / hinten
Breite : 213 mm
Höhe : 233 mm
Tiefe : 115 mm
Breite mit Verpackung : 280 mm
Höhe mit Verpackung : 280 mm
Tiefe mit Verpackung : 152 mm
Fördermitteltemperatur bei IMax : 40  C
Schalldruckpegel : 15 dB(A) / 16 dB(A) / 23 dB(A) / 35
dB(A) / 48 dB(A) (kombiniert mit ER GH; 27 dB(A) / 31
dB(A) / 35 dB(A) /41 dB(A) / 51 dB(A) kombiniert mit ER
GH AP/APB/ Angabegemäß DIN 18017-3 bei einer
äqivalenten Absorptionsfläche AL = 10 m2)
Zulassungsnummer : Z-51.1-478
Verpackungseinheit : 1 Stück
Sortiment : B
GTIN (EAN) : 4012799843658
Hersteller: MAICO
ER EC 2.1 Ventilatoreinsatz
Artikelnummer: 0084.0365
Menge: 1,000 Stck

**10.98 ER - UP/ Unterputzgehäuse Unterputzgehäuse mit Kunststoff-Ausblasstutzen zur Aufnahme eines Vent**
Einraumentlüftung:
Unterputzgehäuse zur Aufnahme eines Ventilators ER 60
..., ER 100 ....
Einbau in Bäder, WCs und Wohnungsküchen.
Kunststoff-Ausblasstutzen mit selbsttätiger
Kunststoff-Rückschlagklappe.
Kunststoff-Rückschlagklappe dient zusätzlich als
Kaltrauchklappe.
Anschlussdurchmesser DN 75/80.
Leicht ausbaubare Rückschlagklappe, dadurch einfache
und schnelle Reinigung.
Einbau innerhalb und außerhalb des Schachtes in Wand
und Decke möglich.
Geringe Bautiefe des Unterputzgehäuses und der
Abdeckung.
Zugelassen für Ausblasrichtung nach oben, rechts oder
links.
Mit Putzschutzdeckel.
Praktische Schnappbefestigung und elektrische
Steckverbindung für schnelle Montage des Ventilators im
Gehäuse.
Sollbruchstellen im Gehäuse zur Nutzung des
Absaugstutzen ER-AS für die WC-Sitzentlüftung.
Kunststoffteile normal entflammbar nach Klasse B 2.
Allgemeine bauaufsichtliche Zulassung, Zulassungs-Nr.:
Z-51.1-7.
Zulassungsbescheide auf Anfrage oder auf unserer
Homepage www.maico-ventilatoren.com.
Technische Daten
Ausführung : Kunststoff-Ausblasstutzen seitlich mit
selbsttätiger Kunststoff-Rückschlagklappe, ohne
Brandschutzgehäuse, Zweitraumanschluss
rechts/links/unten möglich
Luftrichtung : Entlüftung
Einbauort : Wand / Decke
Einbauart : Unterputz
Material : Kunststoff
Farbe : schwarz
Gewicht : 0,48 kg
Gewicht mit Verpackung : 0,74 kg
Brandschutz : nein
Ausblasrichtung : seitlich
Anschlussdurchmesser : 75 mm / 80 mm
Breite : 225 mm
Höhe : 225 mm
Tiefe : 108 mm
Breite mit Verpackung : 320 mm
Höhe mit Verpackung : 240 mm
Tiefe mit Verpackung : 130 mm
Zulassungsnummer : Z-51.1-7
Verpackungseinheit : 1 Stück
Sortiment : B
GTIN (EAN) : 4012799939955
Hersteller: MAICO
ER - UP/G Unterputzgehäuse
Artikelnummer: 0093.0995
Menge: 1,000 Stck

**10.99 ER-APB 6 Aufputzventilator, Brandschutz Aufputzventilator mit Brandschutz-Metall-Absperrklappe zur Entlüftung,**
Standardausführung:
ER 100: Drehzahlsteuerbar.
ER 60: Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Standardausführung
Fördervolumen : 61 m3/h
Drehzahl : 1.250 1/min
Luftrichtung : Entlüftung
Drehzahlsteuerbar : -
SEC average : -3,87 kWh/(m2*a)
Bemessungsspannung : 230 V
Netzfrequenz : 50 Hz
Leistungsaufnahme : 21 W
IMax : 0,17 A
Schutzart : IP X5
Netzzuleitung : 3 x 1,5 mm2
Einbauort : Wand / Decke
Einbauart : Aufputz
Systemart : dezentral
Material : Kunststoff
Farbe : verkehrsweiß, ähnlich RAL 9016
Gewicht : 2,12 kg
Gewicht mit Verpackung : 2,68 kg
Filterklasse : ISO Coarse 30 % (G2)
Brandschutz : ja
Absperrvorrichtung : integrierte Metall-Absperrklappe
mit Auslöseeinrichtung
Anschlussdurchmesser : 75 mm / 80 mm
Breite : 236 mm
Höhe : 236 mm
Tiefe : 217,5 mm
Breite mit Verpackung : 255 mm
Höhe mit Verpackung : 335 mm
Tiefe mit Verpackung : 255 mm
Fördermitteltemperatur bei IMax : 40  C
Schalldruckpegel : 43 dB(A) (Angabe gemäß DIN 18017-3
bei einer äqivalenten Absorptionsfläche AL = 10 m2)
Zulassungsnummer : Z-51.1-45
Verpackungseinheit : 1 Stück
Sortiment : B
GTIN (EAN) : 4012799841562
Hersteller: MAICO
ER-APB 60 Aufputzventilator, Brandschutz
Artikelnummer: 0084.0156
Menge: 1,000 Stck

**10.100 ER-APB 6 Aufputzventilator, Brandschutz Aufputzventilator mit Brandschutz-Metall-Absperrklappe zur Entlüftung,**
Ausführung mit Verzögerungszeitschalter:
Einschaltverzögerung ca. 50 sek.
Nachlaufzeit ca. 6 min.
Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Verzögerungszeitschalter
Fördervolumen : 61 m3/h
Drehzahl : 1.250 1/min
Luftrichtung : Entlüftung
Drehzahlsteuerbar : -
SEC average : -3,62 kWh/(m2*a)
Bemessungsspannung : 230 V
Netzfrequenz : 50 Hz
Leistungsaufnahme : 21 W
IMax : 0,17 A
Schutzart : IP X5
Netzzuleitung : 5 x 1,5 mm2
Einbauort : Wand / Decke
Einbauart : Aufputz
Systemart : dezentral
Material : Kunststoff
Farbe : verkehrsweiß, ähnlich RAL 9016
Gewicht : 2,13 kg
Gewicht mit Verpackung : 2,69 kg
Filterklasse : ISO Coarse 30 % (G2)
Brandschutz : ja
Absperrvorrichtung : integrierte Metall-Absperrklappe
mit Auslöseeinrichtung
Anschlussdurchmesser : 75 mm / 80 mm
Breite : 236 mm
Höhe : 236 mm
Tiefe : 217,5 mm
Breite mit Verpackung : 255 mm
Höhe mit Verpackung : 335 mm
Tiefe mit Verpackung : 255 mm
Fördermitteltemperatur bei IMax : 40  C
Nachlaufzeit : 6 min
Einschaltverzögerung : 50 s
Schalldruckpegel : 43 dB(A) (Angabe gemäß DIN 18017-3
bei einer äqivalenten Absorptionsfläche AL = 10 m2)
Zulassungsnummer : Z-51.1-45
Verpackungseinheit : 1 Stück
Sortiment : B
GTIN (EAN) : 4012799841579
Hersteller: MAICO
ER-APB 60 VZ Aufputzventilator, Brandschutz
Artikelnummer: 0084.0157
Menge: 1,000 Stck

**10.101 ER-APB 6 Aufputzventilator, Brandschutz Aufputzventilator mit Brandschutz-Metall-Absperrklappe zur Entlüftung,**
Ausführung mit Lichtsteuerung:
Barrierefreies Produkt, da automatisches
Ein-/Ausschalten über die Lichtsteuerung möglich ist.
Die Lichtsteuerung schaltet den Ventilator ab einer
Mindesthelligkeit im Raum ein, z. B. beim Einschalten
einer Lampe.
Einschalthelligkeit (am Gerät) min. 30 Lux.
Ausschalthelligkeit (am Gerät) max. 0,3 Lux.
Installation eines Schalters entfällt.
Einschaltverzögerung ca. 50 sek.
Nachlaufzeit ca. 6 min.
Schaltungsvariante: Mit einem zusätzlichen Schalter
kann der Ventilator unabhängig von der Raumbeleuchtung
abgeschaltet werden (siehe Schaltbilder im Internet).
Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Lichtsteuerung
Fördervolumen : 61 m3/h
Drehzahl : 1.250 1/min
Luftrichtung : Entlüftung
Drehzahlsteuerbar : -
SEC average : -19,51 kWh/(m2*a)
Bemessungsspannung : 230 V
Netzfrequenz : 50 Hz
Leistungsaufnahme : 21 W
IMax : 0,17 A
Schutzart : IP X5
Netzzuleitung : 3 x 1,5 mm2
Einbauort : Wand / Decke
Einbauart : Aufputz
Systemart : dezentral
Material : Kunststoff
Farbe : verkehrsweiß, ähnlich RAL 9016
Gewicht : 2,13 kg
Gewicht mit Verpackung : 2,69 kg
Filterklasse : ISO Coarse 30 % (G2)
Brandschutz : ja
Absperrvorrichtung : integrierte Metall-Absperrklappe
mit Auslöseeinrichtung
Anschlussdurchmesser : 75 mm / 80 mm
Breite : 236 mm
Höhe : 236 mm
Tiefe : 217,5 mm
Breite mit Verpackung : 255 mm
Höhe mit Verpackung : 335 mm
Tiefe mit Verpackung : 255 mm
Fördermitteltemperatur bei IMax : 40  C
Nachlaufzeit : 6 min
Einschaltverzögerung : 50 s
Schalldruckpegel : 43 dB(A) (Angabe gemäß DIN 18017-3
bei einer äqivalenten Absorptionsfläche AL = 10 m2)
Zulassungsnummer : Z-51.1-45
Verpackungseinheit : 1 Stück
Sortiment : B
GTIN (EAN) : 4012799841586
Hersteller: MAICO
ER-APB 60 F Aufputzventilator, Brandschutz
Artikelnummer: 0084.0158
Menge: 1,000 Stck

**10.102 ER-APB 6 Aufputzventilator, Brandschutz Aufputzventilator mit Brandschutz-Metall-Absperrklappe zur Entlüftung,**
Ausführung mit Grundlastschaltung:
Das Gerät läuft im Dauerbetrieb bei 35 m3/h.
Ein-/Ausschalten der Volllaststufe über Lichtschalter
oder separaten Schalter möglich.
Schaltungsvariante: Mit einem zusätzlichen Schalter
kann die Grundlast ein- bzw. ausgeschaltet werden
(siehe Schaltbilder im Internet).
Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Grundlastschaltung
Fördervolumen : 35 m3/h / 61 m3/h
Drehzahl : 900 1/min / 1.250 1/min
Luftrichtung : Entlüftung
Drehzahlsteuerbar : -
SEC average : -3,62 kWh/(m2*a)
Bemessungsspannung : 230 V
Netzfrequenz : 50 Hz
Leistungsaufnahme : 11 W / 21 W
IMax : 0,13 A / 0,17 A
Schutzart : IP X5
Netzzuleitung : 5 x 1,5 mm2
Einbauort : Wand / Decke
Einbauart : Aufputz
Systemart : dezentral
Material : Kunststoff
Farbe : verkehrsweiß, ähnlich RAL 9016
Gewicht : 2,14 kg
Gewicht mit Verpackung : 2,7 kg
Filterklasse : ISO Coarse 30 % (G2)
Brandschutz : ja
Absperrvorrichtung : integrierte Metall-Absperrklappe
mit Auslöseeinrichtung
Anschlussdurchmesser : 75 mm / 80 mm
Breite : 236 mm
Höhe : 236 mm
Tiefe : 217,5 mm
Breite mit Verpackung : 255 mm
Höhe mit Verpackung : 335 mm
Tiefe mit Verpackung : 255 mm
Fördermitteltemperatur bei IMax : 40  C
Schalldruckpegel : 33 dB(A) / 43 dB(A) (Angabe gemäß
DIN 18017-3 bei eineräqivalenten Absorptionsfläche AL =
10 m2)
Zulassungsnummer : Z-51.1-45
Verpackungseinheit : 1 Stück
Sortiment : B
GTIN (EAN) : 4012799841593
Hersteller: MAICO
ER-APB 60 G Aufputzventilator, Brandschutz
Artikelnummer: 0084.0159
Menge: 1,000 Stck

**10.103 ER-APB 6 Aufputzventilator, Brandschutz Aufputzventilator mit Brandschutz-Metall-Absperrklappe zur Entlüftung,**
Ausführung mit Feuchtesteuerung und Grundlastschaltung:
Barrierefreies Produkt, da automatisches
Ein-/Ausschalten über Feuchtesteuerung möglich ist.
Vollautomatische intelligente Feuchtesteuerung.
Keine Einstellung der Einschaltfeuchte notwendig.
Ventilator überwacht die Raumluftfeuchte eigenständig
und entlüftet automatisch.
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 15
min) des Ventilators.
Der Ventilator läuft so lange bis die Luftfeuchtigkeit
im Raum unter die Ausschaltfeuchte gefallen ist. Nach
spätestens 60 min wird die Nachlaufzeit aktiviert und
der Ventilator danach ausgeschaltet.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Feuchtesteuerung
Fördervolumen : 35 m3/h / 61 m3/h
Drehzahl : 900 1/min / 1.250 1/min
Luftrichtung : Entlüftung
Drehzahlsteuerbar : -
SEC average : -20,23 kWh/(m2*a)
Bemessungsspannung : 230 V
Netzfrequenz : 50 Hz
Leistungsaufnahme : 11 W / 21 W
IMax : 0,13 A / 0,17 A
Schutzart : IP X5
Netzzuleitung : 3/5 x 1,5 mm2
Einbauort : Wand / Decke
Einbauart : Aufputz
Systemart : dezentral
Material : Kunststoff
Farbe : verkehrsweiß, ähnlich RAL 9016
Gewicht : 2,17 kg
Gewicht mit Verpackung : 2,73 kg
Filterklasse : ISO Coarse 30 % (G2)
Brandschutz : ja
Absperrvorrichtung : integrierte Metall-Absperrklappe
mit Auslöseeinrichtung
Anschlussdurchmesser : 75 mm / 80 mm
Breite : 236 mm
Höhe : 236 mm
Tiefe : 217,5 mm
Breite mit Verpackung : 255 mm
Höhe mit Verpackung : 335 mm
Tiefe mit Verpackung : 255 mm
Fördermitteltemperatur bei IMax : 40  C
Nachlaufzeit : 6 min (Nachlaufzeit bei Verwendung eines
optionalen Schalters (z.B. Lichtschalter) verfügbar)
Schalldruckpegel : 33 dB(A) / 43 dB(A) (Angabe gemäß
DIN 18017-3 bei eineräqivalenten Absorptionsfläche AL =
10 m2)
Zulassungsnummer : Z-51.1-45
Verpackungseinheit : 1 Stück
Sortiment : B
GTIN (EAN) : 4012799841609
Hersteller: MAICO
ER-APB 60 H Aufputzventilator, Brandschutz
Artikelnummer: 0084.0160
Menge: 1,000 Stck

**10.104 ER-APB 1 Aufputzventilator, Brandschutz Aufputzventilator mit Brandschutz-Metall-Absperrklappe zur Entlüftung,**
Standardausführung:
ER 100: Drehzahlsteuerbar.
ER 60: Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Standardausführung
Fördervolumen : 100 m3/h
Drehzahl : 1.850 1/min
Luftrichtung : Entlüftung
Drehzahlsteuerbar : +
SEC average : -6,47 kWh/(m2*a)
Bemessungsspannung : 230 V
Netzfrequenz : 50 Hz
Leistungsaufnahme : 28,5 W
IMax : 0,15 A
Schutzart : IP X5
Netzzuleitung : 3 x 1,5 mm2
Einbauort : Wand / Decke
Einbauart : Aufputz
Systemart : dezentral
Material : Kunststoff
Farbe : verkehrsweiß, ähnlich RAL 9016
Gewicht : 2,08 kg
Gewicht mit Verpackung : 2,64 kg
Filterklasse : ISO Coarse 30 % (G2)
Brandschutz : ja
Absperrvorrichtung : integrierte Metall-Absperrklappe
mit Auslöseeinrichtung
Anschlussdurchmesser : 75 mm / 80 mm
Breite : 236 mm
Höhe : 236 mm
Tiefe : 217,5 mm
Breite mit Verpackung : 255 mm
Höhe mit Verpackung : 335 mm
Tiefe mit Verpackung : 255 mm
Fördermitteltemperatur bei IMax : 40  C
Schalldruckpegel : 49 dB(A) (Angabe gemäß DIN 18017-3
bei einer äqivalenten Absorptionsfläche AL = 10 m2)
Zulassungsnummer : Z-51.1-45
Verpackungseinheit : 1 Stück
Sortiment : B
GTIN (EAN) : 4012799841760
Hersteller: MAICO
ER-APB 100 Aufputzventilator, Brandschutz
Artikelnummer: 0084.0176
Menge: 1,000 Stck

**10.105 ER-APB 1 Aufputzventilator, Brandschutz Aufputzventilator mit Brandschutz-Metall-Absperrklappe zur Entlüftung,**
Ausführung mit Verzögerungszeitschalter:
Einschaltverzögerung ca. 50 sek.
Nachlaufzeit ca. 6 min.
Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Verzögerungszeitschalter
Fördervolumen : 100 m3/h
Drehzahl : 1.850 1/min
Luftrichtung : Entlüftung
Drehzahlsteuerbar : -
SEC average : -6,28 kWh/(m2*a)
Bemessungsspannung : 230 V
Netzfrequenz : 50 Hz
Leistungsaufnahme : 29 W
IMax : 0,15 A
Schutzart : IP X5
Netzzuleitung : 5 x 1,5 mm2
Einbauort : Wand / Decke
Einbauart : Aufputz
Systemart : dezentral
Material : Kunststoff
Farbe : verkehrsweiß, ähnlich RAL 9016
Gewicht : 2,09 kg
Gewicht mit Verpackung : 2,65 kg
Filterklasse : ISO Coarse 30 % (G2)
Brandschutz : ja
Absperrvorrichtung : integrierte Metall-Absperrklappe
mit Auslöseeinrichtung
Anschlussdurchmesser : 75 mm / 80 mm
Breite : 236 mm
Höhe : 236 mm
Tiefe : 217,5 mm
Breite mit Verpackung : 255 mm
Höhe mit Verpackung : 335 mm
Tiefe mit Verpackung : 255 mm
Fördermitteltemperatur bei IMax : 40  C
Nachlaufzeit : 6 min
Einschaltverzögerung : 50 s
Schalldruckpegel : 49 dB(A) (Angabe gemäß DIN 18017-3
bei einer äqivalenten Absorptionsfläche AL = 10 m2)
Zulassungsnummer : Z-51.1-45
Verpackungseinheit : 1 Stück
Sortiment : B
GTIN (EAN) : 4012799841777
Hersteller: MAICO
ER-APB 100 VZ Aufputzventilator, Brandschutz
Artikelnummer: 0084.0177
Menge: 1,000 Stck

**10.106 ER-APB 1 Aufputzventilator, Brandschutz Aufputzventilator mit Brandschutz-Metall-Absperrklappe zur Entlüftung,**
Ausführung mit Lichtsteuerung:
Barrierefreies Produkt, da automatisches
Ein-/Ausschalten über die Lichtsteuerung möglich ist.
Die Lichtsteuerung schaltet den Ventilator ab einer
Mindesthelligkeit im Raum ein, z. B. beim Einschalten
einer Lampe.
Einschalthelligkeit (am Gerät) min. 30 Lux.
Ausschalthelligkeit (am Gerät) max. 0,3 Lux.
Installation eines Schalters entfällt.
Einschaltverzögerung ca. 50 sek.
Nachlaufzeit ca. 6 min.
Schaltungsvariante: Mit einem zusätzlichen Schalter
kann der Ventilator unabhängig von der Raumbeleuchtung
abgeschaltet werden (siehe Schaltbilder im Internet).
Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Lichtsteuerung
Fördervolumen : 100 m3/h
Drehzahl : 1.850 1/min
Luftrichtung : Entlüftung
Drehzahlsteuerbar : -
SEC average : -21,24 kWh/(m2*a)
Bemessungsspannung : 230 V
Netzfrequenz : 50 Hz
Leistungsaufnahme : 29 W
IMax : 0,15 A
Schutzart : IP X5
Netzzuleitung : 3 x 1,5 mm2
Einbauort : Wand / Decke
Einbauart : Aufputz
Systemart : dezentral
Material : Kunststoff
Farbe : verkehrsweiß, ähnlich RAL 9016
Gewicht : 2,1 kg
Gewicht mit Verpackung : 2,66 kg
Filterklasse : ISO Coarse 30 % (G2)
Brandschutz : ja
Absperrvorrichtung : integrierte Metall-Absperrklappe
mit Auslöseeinrichtung
Anschlussdurchmesser : 75 mm / 80 mm
Breite : 236 mm
Höhe : 236 mm
Tiefe : 217,5 mm
Breite mit Verpackung : 255 mm
Höhe mit Verpackung : 335 mm
Tiefe mit Verpackung : 255 mm
Fördermitteltemperatur bei IMax : 40  C
Nachlaufzeit : 6 min
Einschaltverzögerung : 50 s
Schalldruckpegel : 49 dB(A) (Angabe gemäß DIN 18017-3
bei einer äqivalenten Absorptionsfläche AL = 10 m2)
Zulassungsnummer : Z-51.1-45
Verpackungseinheit : 1 Stück
Sortiment : B
GTIN (EAN) : 4012799841784
Hersteller: MAICO
ER-APB 100 F Aufputzventilator, Brandschutz
Artikelnummer: 0084.0178
Menge: 1,000 Stck

**10.107 ER-APB 1 Aufputzventilator, Brandschutz Aufputzventilator mit Brandschutz-Metall-Absperrklappe zur Entlüftung,**
Ausführung mit Grundlastschaltung:
Das Gerät läuft im Dauerbetrieb bei 35 m3/h.
Ein-/Ausschalten der Volllaststufe über Lichtschalter
oder separaten Schalter möglich.
Schaltungsvariante: Mit einem zusätzlichen Schalter
kann die Grundlast ein- bzw. ausgeschaltet werden
(siehe Schaltbilder im Internet).
Nicht drehzahlsteuerbar.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Grundlastschaltung
Fördervolumen : 35 m3/h / 100 m3/h
Drehzahl : 900 1/min / 1.850 1/min
Luftrichtung : Entlüftung
Drehzahlsteuerbar : -
SEC average : -6,47 kWh/(m2*a)
Bemessungsspannung : 230 V
Netzfrequenz : 50 Hz
Leistungsaufnahme : 10 W / 28,5 W
IMax : 0,09 A / 0,15 A
Schutzart : IP X5
Netzzuleitung : 5 x 1,5 mm2
Einbauort : Wand / Decke
Einbauart : Aufputz
Systemart : dezentral
Material : Kunststoff
Farbe : verkehrsweiß, ähnlich RAL 9016
Gewicht : 2,09 kg
Gewicht mit Verpackung : 2,65 kg
Filterklasse : ISO Coarse 30 % (G2)
Brandschutz : ja
Absperrvorrichtung : integrierte Metall-Absperrklappe
mit Auslöseeinrichtung
Anschlussdurchmesser : 75 mm / 80 mm
Breite : 236 mm
Höhe : 236 mm
Tiefe : 217,5 mm
Breite mit Verpackung : 255 mm
Höhe mit Verpackung : 335 mm
Tiefe mit Verpackung : 255 mm
Fördermitteltemperatur bei IMax : 40  C
Schalldruckpegel : 33 dB(A) / 49 dB(A) (Angabe gemäß
DIN 18017-3 bei eineräqivalenten Absorptionsfläche AL =
10 m2)
Zulassungsnummer : Z-51.1-45
Verpackungseinheit : 1 Stück
Sortiment : B
GTIN (EAN) : 4012799841791
Hersteller: MAICO
ER-APB 100 G Aufputzventilator, Brandschutz
Artikelnummer: 0084.0179
Menge: 1,000 Stck

**10.108 ER-APB 1 Aufputzventilator, Brandschutz Aufputzventilator mit Brandschutz-Metall-Absperrklappe zur Entlüftung,**
Ausführung mit Feuchtesteuerung und Grundlastschaltung:
Barrierefreies Produkt, da automatisches
Ein-/Ausschalten über Feuchtesteuerung möglich ist.
Vollautomatische intelligente Feuchtesteuerung.
Keine Einstellung der Einschaltfeuchte notwendig.
Ventilator überwacht die Raumluftfeuchte eigenständig
und entlüftet automatisch.
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 15
min) des Ventilators.
Der Ventilator läuft so lange bis die Luftfeuchtigkeit
im Raum unter die Ausschaltfeuchte gefallen ist. Nach
spätestens 60 min wird die Nachlaufzeit aktiviert und
der Ventilator danach ausgeschaltet.
Merkmale:
Aufputzventilator mit ISO Coarse 30 % (G2) Filter zur
Entlüftung von Wohnungsküchen, Bädern oder WCs.
Metall-Ausblasstutzen DN 75/80 mit wartungsfreier
Metall-Absperrklappe und selbsttätiger
Auslöseeinrichtung gegen Brandübertragung K90-18017.
Metall-Absperrklappe dient zusätzlich als
Kaltrauchklappe.
Gehäuse drehbar, dadurch Anschluss des Ausblasstutzen
links oben oder rechts oben an die Hauptleitung.
Problemloser Filterwechsel ohne Werkzeug.
Einfache und schnelle Montage des Ventilators im
Gehäuse über die Schnappbefestigung und die elektrische
Steckverbindung.
Farbe verkehrsweiß ähnlich RAL 9016.
Alle MAICO ER-Geräte entsprechen der Schutzart IP X5
und können somit im Bereich 1 nach DIN VDE 0100-701,
auch bei Strahlwasser, eingebaut werden. Details siehe
Planungshinweise.
Schutzklasse II.
Die extrem steile Kennlinie zeigt das hohe
Druckvermögen der ER-Ventilatoren.
Robuster energiesparender Kondensatormotor.
Motor mit thermischem Überlastungsschutz.
Wartungsfrei, mit beidseitig geschlossenen Kugellagern.
Volumenstrom-Kennlinie und Leckluftrate geprüft vom TÜV
Bayern e.V. Leckluftvolumenstrom < 0,01 m3/h.
Schachtpegeldifferenz gemäß DIN 52210-6, geprüft vom
IAB Oberursel.
Mit VDE-Zeichen.
Allgemeine bauaufsichtliche Zulassung, Zulassungs-Nr.:
Z-51.1-38.
Zulassungsbescheide auf Anfrage oder auf unserer
Homepage www.maico-ventilatoren.com.
Technische Daten
Ausführung : Feuchtesteuerung
Fördervolumen : 35 m3/h / 100 m3/h
Drehzahl : 900 1/min / 1.850 1/min
Luftrichtung : Entlüftung
Drehzahlsteuerbar : -
SEC average : -21,82 kWh/(m2*a)
Bemessungsspannung : 230 V
Netzfrequenz : 50 Hz
Leistungsaufnahme : 10 W / 29 W
IMax : 0,09 A / 0,15 A
Schutzart : IP X5
Netzzuleitung : 3/5 x 1,5 mm2
Einbauort : Wand / Decke
Einbauart : Aufputz
Systemart : dezentral
Material : Kunststoff
Farbe : verkehrsweiß, ähnlich RAL 9016
Gewicht : 2,1 kg
Gewicht mit Verpackung : 2,66 kg
Filterklasse : ISO Coarse 30 % (G2)
Brandschutz : ja
Absperrvorrichtung : integrierte Metall-Absperrklappe
mit Auslöseeinrichtung
Anschlussdurchmesser : 75 mm / 80 mm
Breite : 236 mm
Höhe : 236 mm
Tiefe : 217,5 mm
Breite mit Verpackung : 255 mm
Höhe mit Verpackung : 335 mm
Tiefe mit Verpackung : 255 mm
Fördermitteltemperatur bei IMax : 40  C
Nachlaufzeit : 6 min (Nachlaufzeit bei Verwendung eines
optionalen Schalters (z.B. Lichtschalter) verfügbar)
Schalldruckpegel : 33 dB(A) / 49 dB(A) (Angabe gemäß
DIN 18017-3 bei eineräqivalenten Absorptionsfläche AL =
10 m2)
Zulassungsnummer : Z-51.1-45
Verpackungseinheit : 1 Stück
Sortiment : B
GTIN (EAN) : 4012799841807
Hersteller: MAICO
ER-APB 100 H Aufputzventilator, Brandschutz
Artikelnummer: 0084.0180
Menge: 1,000 Stck

**10.109 ER GH AP Aufputzgehäuse, Brandschutz Aufputzgehäuse, Brandschutz ER GH APB mit Metallstutzen und Brandschut**
Ausführung mit Brandschutz :
Aufputzgehäuse mit wartungsfreier
Brandschutz-Metall-Absperrklappe gegen Brandübertragung
K90-18017.
Selbsttätige Brandschutz-Metall-Absperrklappe mit der
gleichzeitigen Funktion als Kaltrauchsperre.
Besondere Eigenschaften :
Für Anwendungen nach DIN 18017-3.
Merkmale:
Aufputzgehäuse zur Aufnahme des Ventilatoreinsatz ER EC
in Kombination mit den Abdeckungen der ER-A... Reihe.
Einbau in Bäder, WC's und Wohnungsküchen.
Wand-/ oder Deckenmontage möglich.
Gehäuse drehbar, dadurch Anschluss des Ausblasstutzen
links oben oder rechts oben an die Hauptleitung.
Elektrischer Anschluss hinten.
Einfache elektrische Verdrahtung an praktischer
Stiftleisten-Klemme.
Anschlussdurchmesser DN 75/80.
Kunststoffteile normal entflammbar nach DIN 4102-1
Klasse B 2 (nach EN 13501-1).
Farbe verkehrsweiß ähnlich RAL 9016.
Einfache Montage.
Zulassungsbescheide auf Anfrage oder auf unserer
Homepage www.maico-ventilatoren.com.
Technische Daten
Ausführung : mit Brandschutz
Luftrichtung : Entlüftung
Spannungsart : Wechselstrom
Bemessungsspannung : 230 V
Netzfrequenz : 50 Hz
Schutzart : IP X5
Netzzuleitung : 3/5 x 1,5 mm2
Einbauort : Wand / Decke
Einbauart : Aufputz
Material Gehäuse : ABS-Kunststoff
Farbe : verkehrsweiß, ähnlich RAL 9016
Gewicht : 0,87 kg
Gewicht mit Verpackung : 1,06 kg
Brandschutz : ja
Ausblasrichtung : hinten
Anschlussdurchmesser : 75 mm / 80 mm
Breite : 276 mm
Höhe : 276 mm
Tiefe : 180 mm
Breite mit Verpackung : 350 mm
Höhe mit Verpackung : 140 mm
Tiefe mit Verpackung : 290 mm
Verpackungseinheit : 1 Stück
Sortiment : B
GTIN (EAN) : 4012799843535
Hersteller: MAICO
ER GH APB Aufputzgehäuse, Brandschutz
Artikelnummer: 0084.0353
Menge: 1,000 Stck

**10.110 ER - UPD Unterputzgehäuse Unterputzgehäuse mit Brandschutz-Absperrvorrichtung zur Aufnahme eines**
Einraumentlüftung:
Unterputzgehäuse zur Aufnahme eines Ventilators ER 60
..., ER 100 ....
Einbau in Wohnungsküchen, Bäder und WCs.
Mit wartungsfreier Brandschutz-Absperrvorrichtung gegen
Brandübertragung K90-18017.
Metall-Ausblasstutzen DN 75/80 mit Metall-Absperrklappe
und selbsttätiger Auslöseeinrichtung.
Metall-Absperrklappe dient zusätzlich als
Kaltrauchklappe.
Leicht ausbaubare Rückschlagklappe, dadurch einfache
und schnelle Reinigung.
Einbau innerhalb und außerhalb des Schachtes in Wand
und Decke möglich.
Zugelassen für Ausblasrichtung nach oben, rechts oder
links.
Geringe Bautiefe des Unterputzgehäuses und der
Abdeckung.
Mit Putzschutzdeckel.
Praktische Schnappbefestigung und elektrische
Steckverbindung für schnelle Montage des Ventilators im
Gehäuse.
Sollbruchstellen im Gehäuse zur Nutzung des
Absaugstutzen ER-AS für die WC-Sitzentlüftung.
Kunststoffteile normal entflammbar nach Klasse B 2.
Allgemeine bauaufsichtliche Zulassung, Zulassungs-Nr.:
Z-51.1-46.
Zulassungsbescheide auf Anfrage oder auf unserer
Homepage www.maico-ventilatoren.com.
Technische Daten
Ausführung : Metall-Ausblasstutzen seitlich mit
Metall-Absperrklappemit selbsttätiger
Auslöseeinrichtung, ohne Brandschutzgehäuse,
Zweitraumanschluss rechts/links/unten möglich
Luftrichtung : Entlüftung
Einbauort : Wand / Decke
Einbauart : Unterputz
Material : Kunststoff
Farbe : schwarz
Gewicht : 0,66 kg
Gewicht mit Verpackung : 0,93 kg
Brandschutz : ja
Absperrvorrichtung : integriert
Ausblasrichtung : seitlich
Anschlussdurchmesser : 75 mm / 80 mm
Breite : 225 mm
Höhe : 225 mm
Tiefe : 108 mm
Breite mit Verpackung : 310 mm
Höhe mit Verpackung : 240 mm
Tiefe mit Verpackung : 120 mm
Zulassungsnummer : Z-51.1-46
Verpackungseinheit : 1 Stück
Sortiment : B
GTIN (EAN) : 4012799939726
Hersteller: MAICO
ER - UPD Unterputzgehäuse
Artikelnummer: 0093.0972
Menge: 1,000 Stck

**10.111 ER - UPB Unterputzgehäuse Brandschutz-Unterputzgehäuse mit Brandschutz-Absperrvorrichtung für al**
Einraumentlüftung:
Brandschutzgehäuse zur Aufnahme eines Ventilators ER 60
..., ER 100 ....
Einbau in Wohnungsküchen, Bäder und WCs.
Mit wartungsfreier Brandschutz-Absperrvorrichtung gegen
Brandübertragung K90-18017.
Metall-Ausblasstutzen DN 75/80 mit Metall-Absperrklappe
und selbsttätiger Auslösevorrichtung.
Metall-Absperrklappe dient zusätzlich als
Kaltrauchklappe.
Leicht ausbaubare Rückschlagklappe, dadurch einfache
und schnelle Reinigung.
Einbau innerhalb des Schachtes in Wand und Decke
möglich.
Zugelassen für Wandeinbau mit Ausblasrichtung nach
oben, rechts oder links, sowie Deckeneinbau.
Geringe Bautiefe des Unterputzgehäuses und der
Abdeckung.
Mit Putzschutzdeckel.
Praktische Schnappbefestigung und elektrische
Steckverbindung für schnelle Montage des Ventilators im
Gehäuse.
Kunststoffteile normal entflammbar nach Klasse B 2.
Allgemeine bauaufsichtliche Zulassung, Zulassungs-Nr.:
Z-51.1-46.
Zulassungsbescheide auf Anfrage oder auf unserer
Homepage www.maico-ventilatoren.com.
Technische Daten
Ausführung : Metall-Ausblasstutzen seitlich mit
Metall-Absperrklappemit selbsttätiger
Auslöseeinrichtung, mit Brandschutzgehäuse, kein
Zweitraumanschluss möglich
Luftrichtung : Entlüftung
Einbauort : Wand / Decke
Einbauart : Unterputz
Material : Kunststoff
Farbe : schwarz
Gewicht : 2,59 kg
Gewicht mit Verpackung : 2,9 kg
Brandschutz : ja
Absperrvorrichtung : integriert
Ausblasrichtung : seitlich
Anschlussdurchmesser : 75 mm / 80 mm
Breite : 249 mm
Höhe : 249 mm
Tiefe : 120 mm
Breite mit Verpackung : 285 mm
Höhe mit Verpackung : 350 mm
Tiefe mit Verpackung : 140 mm
Zulassungsnummer : Z-51.1-46
Verpackungseinheit : 1 Stück
Sortiment : B
GTIN (EAN) : 4012799939689
Hersteller: MAICO
ER - UPB Unterputzgehäuse
Artikelnummer: 0093.0968
Menge: 1,000 Stck

**10.112 ER - UPB Unterputzgehäuse Brandschutz-Unterputzgehäuse mit Brandschutz-Absperrvorrichtung für al**
Einraumentlüftung:
Brandschutzgehäuse zur Aufnahme eines Ventilators ER 60
..., ER 100 ....
Einbau in Wohnungsküchen, Bäder und WCs.
Mit wartungsfreier Brandschutz-Absperrvorrichtung gegen
Brandübertragung K90-18017.
Metall-Ausblasstutzen DN 75/80 mit Metall-Absperrklappe
und selbsttätiger Auslösevorrichtung.
Metall-Absperrklappe dient zusätzlich als
Kaltrauchklappe.
Leicht ausbaubare Rückschlagklappe, dadurch einfache
und schnelle Reinigung.
Einbau innerhalb des Schachtes in Wand und Decke
möglich.
Zugelassen für Wandeinbau mit Ausblasrichtung nach
oben, rechts oder links, sowie Deckeneinbau.
Geringe Bautiefe des Unterputzgehäuses und der
Abdeckung.
Mit Putzschutzdeckel.
Praktische Schnappbefestigung und elektrische
Steckverbindung für schnelle Montage des Ventilators im
Gehäuse.
Kunststoffteile normal entflammbar nach Klasse B 2.
Allgemeine bauaufsichtliche Zulassung, Zulassungs-Nr.:
Z-51.1-46.
Zulassungsbescheide auf Anfrage oder auf unserer
Homepage www.maico-ventilatoren.com.
Technische Daten
Ausführung : Metall-Ausblasstutzen seitlich mit
Metall-Absperrklappemit selbsttätiger
Auslöseeinrichtung, mit Brandschutzgehäuse,
Zweitraumanschluss rechts
Luftrichtung : Entlüftung
Einbauort : Wand / Decke
Einbauart : Unterputz
Material : Kunststoff
Farbe : schwarz
Gewicht : 2,67 kg
Gewicht mit Verpackung : 3,14 kg
Brandschutz : ja
Absperrvorrichtung : integriert
Ausblasrichtung : seitlich
Anschlussdurchmesser : 75 mm / 80 mm
Breite : 249 mm
Höhe : 249 mm
Tiefe : 120 mm
Breite mit Verpackung : 350 mm
Höhe mit Verpackung : 350 mm
Tiefe mit Verpackung : 125 mm
Zulassungsnummer : Z-51.1-46
Verpackungseinheit : 1 Stück
Sortiment : B
GTIN (EAN) : 4012799939696
Hersteller: MAICO
ER - UPB/R Unterputzgehäuse
Artikelnummer: 0093.0969
Menge: 1,000 Stck

**10.113 ER - UPB Unterputzgehäuse Brandschutz-Unterputzgehäuse mit Brandschutz-Absperrvorrichtung für al**
Einraumentlüftung:
Brandschutzgehäuse zur Aufnahme eines Ventilators ER 60
..., ER 100 ....
Einbau in Wohnungsküchen, Bäder und WCs.
Mit wartungsfreier Brandschutz-Absperrvorrichtung gegen
Brandübertragung K90-18017.
Metall-Ausblasstutzen DN 75/80 mit Metall-Absperrklappe
und selbsttätiger Auslösevorrichtung.
Metall-Absperrklappe dient zusätzlich als
Kaltrauchklappe.
Leicht ausbaubare Rückschlagklappe, dadurch einfache
und schnelle Reinigung.
Einbau innerhalb des Schachtes in Wand und Decke
möglich.
Zugelassen für Wandeinbau mit Ausblasrichtung nach
oben, rechts oder links, sowie Deckeneinbau.
Geringe Bautiefe des Unterputzgehäuses und der
Abdeckung.
Mit Putzschutzdeckel.
Praktische Schnappbefestigung und elektrische
Steckverbindung für schnelle Montage des Ventilators im
Gehäuse.
Kunststoffteile normal entflammbar nach Klasse B 2.
Allgemeine bauaufsichtliche Zulassung, Zulassungs-Nr.:
Z-51.1-46.
Zulassungsbescheide auf Anfrage oder auf unserer
Homepage www.maico-ventilatoren.com.
Technische Daten
Ausführung : Metall-Ausblasstutzen seitlich mit
Metall-Absperrklappemit selbsttätiger
Auslöseeinrichtung, mit Brandschutzgehäuse,
Zweitraumanschluss links
Luftrichtung : Entlüftung
Einbauort : Wand / Decke
Einbauart : Unterputz
Material : Kunststoff
Farbe : schwarz
Gewicht : 2,54 kg
Gewicht mit Verpackung : 3,01 kg
Brandschutz : ja
Absperrvorrichtung : integriert
Ausblasrichtung : seitlich
Anschlussdurchmesser : 75 mm / 80 mm
Breite : 249 mm
Höhe : 249 mm
Tiefe : 120 mm
Breite mit Verpackung : 350 mm
Höhe mit Verpackung : 350 mm
Tiefe mit Verpackung : 125 mm
Zulassungsnummer : Z-51.1-46
Verpackungseinheit : 1 Stück
Sortiment : B
GTIN (EAN) : 4012799939702
Hersteller: MAICO
ER - UPB/L Unterputzgehäuse
Artikelnummer: 0093.0970
Menge: 1,000 Stck

**10.114 ER - UPB Unterputzgehäuse Brandschutz-Unterputzgehäuse mit Brandschutz-Absperrvorrichtung für al**
Einraumentlüftung:
Brandschutzgehäuse zur Aufnahme eines Ventilators ER 60
..., ER 100 ....
Einbau in Wohnungsküchen, Bäder und WCs.
Mit wartungsfreier Brandschutz-Absperrvorrichtung gegen
Brandübertragung K90-18017.
Metall-Ausblasstutzen DN 75/80 mit Metall-Absperrklappe
und selbsttätiger Auslösevorrichtung.
Metall-Absperrklappe dient zusätzlich als
Kaltrauchklappe.
Leicht ausbaubare Rückschlagklappe, dadurch einfache
und schnelle Reinigung.
Einbau innerhalb des Schachtes in Wand und Decke
möglich.
Zugelassen für Wandeinbau mit Ausblasrichtung nach
oben, rechts oder links, sowie Deckeneinbau.
Geringe Bautiefe des Unterputzgehäuses und der
Abdeckung.
Mit Putzschutzdeckel.
Praktische Schnappbefestigung und elektrische
Steckverbindung für schnelle Montage des Ventilators im
Gehäuse.
Kunststoffteile normal entflammbar nach Klasse B 2.
Allgemeine bauaufsichtliche Zulassung, Zulassungs-Nr.:
Z-51.1-46.
Zulassungsbescheide auf Anfrage oder auf unserer
Homepage www.maico-ventilatoren.com.
Technische Daten
Ausführung : Metall-Ausblasstutzen seitlich mit
Metall-Absperrklappemit selbsttätiger
Auslöseeinrichtung, mit Brandschutzgehäuse,
Zweitraumanschluss unten
Luftrichtung : Entlüftung
Einbauort : Wand / Decke
Einbauart : Unterputz
Material : Kunststoff
Farbe : schwarz
Gewicht : 2,52 kg
Gewicht mit Verpackung : 3,01 kg
Brandschutz : ja
Absperrvorrichtung : integriert
Ausblasrichtung : seitlich
Anschlussdurchmesser : 75 mm / 80 mm
Breite : 249 mm
Höhe : 249 mm
Tiefe : 120 mm
Breite mit Verpackung : 415 mm
Höhe mit Verpackung : 280 mm
Tiefe mit Verpackung : 130 mm
Zulassungsnummer : Z-51.1-46
Verpackungseinheit : 1 Stück
Sortiment : B
GTIN (EAN) : 4012799939719
Hersteller: MAICO
ER - UPB/U Unterputzgehäuse
Artikelnummer: 0093.0971
Menge: 1,000 Stck

**10.115 ER EC RF Ventilatoreinsatz Ventilatoreinsatz ER EC RF17 für Unterputzgehäuse UP-/UPD-/UPB 17, För**
Besondere Eigenschaften:
Ventilatoreinsatz-Kit zum Einsatz in ER
17-Unterputzgehäusen.
Austausch alter ER 17-Ventilatoreinsätze durch
energiesparenden ER EC RF17.
Reduzierte Leistungsaufnahme um bis zu 90 % im
Vergleich zum ER 17.
Verbesserte Schallleistung im Vergleich zum ER 17.
Zeitgemäßes Design durch neue Abdeckungen
ER-A/ER-AK/ER-AH/ER-AB.
Erweiterung der Steuerungsmöglichkeiten durch
Kombination mit ER-A/ER-AK/ER-AH/ER-AB-Abdeckungen.
Keine aufwendigen Austauscharbeiten notwendig.
Merkmale :
2-stufiger Ventilator zum Einbau in Unterputzgehäuse
UP-/UPD-/UPB 17.
Fördervolumen 30 m3/h / 60 m3/h in Verbindung mit der
Standardabdeckung ER-A.
Bei Verwendung der Abdeckungen (ER-AK, ER-AH, ER-AB)
auch 20 / 30 / 40 / 60 / 100 m3/h möglich.
Einschaltverzögerung 60 s und Nachlaufzeit 15 min in
Verbindung mit der Standardabdeckung ER-A.
Bei Verwendung der Abdeckungen (ER-AK, ER-AH, ER-AB)
auch Einschaltverzögerung 0/30/60/90/120 s und
Nachlaufzeit 0/3/6/15/24/30 min möglich.
Für Einzelraumentlüftung mit einem einzelnen
Ventilator.
Adapterplatine mit 5 Klemmen für schnelle Montage des
Ventilators im Gehäuse.
Beiliegendes Montagezubehör für die Installation des
Ventilatoreinsatzes im ER 17-Gehäuse.
ER EC RF17 entspricht der Schutzart IP X5 und kann
somit im Bereich 1 nach DIN VDE 0100-701, auch bei
Strahlwasser, eingebaut werden. Details siehe
Planungshinweise.
Schutzklasse II.
Die steile Kennlinie zeigt das hohe Druckvermögen des
ER EC RF17-Ventilators.
Robuster energiesparender EC-Motor.
Motor mit thermischem Überlastungsschutz.
Wartungsfrei, mit beidseitig geschlossenen Kugellagern.
Technische Daten
Fördervolumen : 20 m3/h / 30 m3/h / 40 m3/h / 60 m3/h /
100 m3/h (Je nach Abdeckungsvariante Stufen variabel
einstellbar. ER-A: Stufe 1 = 30 m3/h, Stufe 2 = 60
m3/h. ER-AK/ER-AB: Stufe 1 und Stufe 2 =
20/30/40/60/100 m3/heinstellbar. ER-AH: Stufe 1 =
20/30/40 m3/h, Stufe 2 = 60/100 m3/h einstellbar.)
Drehzahl : 500 1/min / 800 1/min / 1.050 1/min / 1.250
1/min / 1.800 1/min
Luftrichtung : Entlüftung
Drehzahlsteuerbar : -
Reversierbarkeit : -
Spannungsart : Wechselstrom
Bemessungsspannung : 230 V
Netzfrequenz : 50 Hz
Leistungsaufnahme : 2 W / 2,5 W / 3 W / 5 W / 17 W
Schutzart : IP X5
Netzzuleitung : 3/5 x 1,5 mm2
Einbauort : Wand / Decke
Einbauart : Unterputz
Systemart : dezentral
Material Gehäuse : Polypropylen (PP)
Farbe : schwarz
Gewicht : 0,76 kg
Gewicht mit Verpackung : 1,05 kg
Filterklasse : ISO Coarse 30 % (G2)
Ausblasrichtung : seitlich
Breite : 225 mm
Höhe : 87 mm
Tiefe : 215 mm
Breite mit Verpackung : 280 mm
Höhe mit Verpackung : 155 mm
Tiefe mit Verpackung : 280 mm
Fördermitteltemperatur bei IMax : 40  C
Schalldruckpegel : 26 dB(A) / 36 dB(A)
Zulassungsnummer : Z-51.1-478
Verpackungseinheit : 1 Stück
Sortiment : B
GTIN (EAN) : 4012799936145
Hersteller: MAICO
ER EC RF17 Ventilatoreinsatz
Artikelnummer: 0093.0614
Menge: 1,000 Stck

**10.116 MDR 18 E Radial-Dachventilator Radial-Dachventilator mit EC-Motor, DN 180**
Standardausführung:
Intelligente Steuerungsmöglichkeiten über 0-10 V, PWM
oder Modbus.
Externes EIN/AUS-Schalten möglich.
Status Reparaturschalter potentialfreier Kontakt (bis
230 V/2 A belastbar).
Störmeldung Motor potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz. 400 V 50 Hz ab DN 400.
Überlastungsschutz serienmäßig.
Keine Maßnahmen zum Motorschutz notwendig.
Drehzahlsteuerbar, Ausnahme: MDR-PG .. EC, MDR-VG ..
EC.
Elektrischer Anschluss:
Gemeinsamer Netzanschluss für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 1.150 m3/h
FördervolumenNenn : 632 m3/h (im opt. Wirkungsgrad)
Druck pfs, Nenn : 382 Pa (im opt. Wirkungsgrad)
Drehzahl nNenn : 2.860 1/min (im opt. Wirkungsgrad)
Laufradtyp : radial
Drehzahlsteuerbar : +
Reversierbarkeit : -
Spannungsart : Wechselstrom
Bemessungsspannung : 230 V
Netzfrequenz : 50 Hz
Nennleistung : 167 W (im opt. Wirkungsgrad)
INenn : 1,23 A (im opt. Wirkungsgrad)
IMax : 1,3 A
Schutzart : IP X5
Wärmeklasse : F
Polumschaltbar : -
Einbauort : Dach
Einbaulage : senkrecht
Gewicht : 20,09 kg
Gewicht mit Verpackung : 22,2 kg
Schwenkbar : -
Nennweite : 180 mm
Breite : 500 mm
Höhe : 406 mm
Tiefe : 500 mm
Breite mit Verpackung : 530 mm
Höhe mit Verpackung : 430 mm
Tiefe mit Verpackung : 530 mm
Fördermitteltemperatur bei IMax : -25  C bis 60  C
Temperaturklasse : F
Verpackungseinheit : 1 Stück
Sortiment : E
GTIN (EAN) : 4012799870203
Technische Daten nach ErP im Best Efficiency Point
(BEP)
Gesamteffizienz e : 40,3 %
Effizienzgrad N : 78,4
Herstellungsjahr : siehe Typenschild
Herstellername / Amtliche Registriernummer /
Niederlassungsort des Herstellers : Maico
Elektroapparate-Fabrik GmbH / Registergericht
Freiburg, HRB 601233
Art.-Nr. : 0087.0020
PBEP / FördervolumenBEP / Pfs, BEP : 0,167 kW / 632
m3/h / 382 Pa
Informationen zur Zerlegung und Entsorgung : siehe
Montageanleitung
Informationen zu Einbau, Betrieb und Instandhaltung :
siehe Montageanleitung
Verwendete Gegenstände bei der Effizienz-Messung, die
nicht durch die Messkategorie beschrieben sind : -
SchallleistungspegelLWA5 : 82 dB
Technische Daten nach ErP im Best Efficiency Point
(BEP)
Gesamteffizienz e : 40,3 %
Effizienzgrad N : 78,4
Herstellungsjahr : siehe Typenschild
Herstellername / Amtliche Registriernummer /
Niederlassungsort des Herstellers : Maico
Elektroapparate-Fabrik GmbH / Registergericht
Freiburg, HRB 601233
Art.-Nr. : 0087.0020
PBEP / FördervolumenBEP / Pfs, BEP : 0,167 kW / 632
m3/h / 382 Pa
Informationen zur Zerlegung und Entsorgung : siehe
Montageanleitung
Informationen zu Einbau, Betrieb und Instandhaltung :
siehe Montageanleitung
Verwendete Gegenstände bei der Effizienz-Messung, die
nicht durch die Messkategorie beschrieben sind : -
SchallleistungspegelLWA5 : 82 dB
Hersteller: MAICO
MDR 18 EC Radial-Dachventilator
Artikelnummer: 0087.0020
Menge: 1,000 Stck

**10.117 MDR 22 E Radial-Dachventilator Radial-Dachventilator mit EC-Motor, DN 224**
Standardausführung:
Intelligente Steuerungsmöglichkeiten über 0-10 V, PWM
oder Modbus.
Externes EIN/AUS-Schalten möglich.
Status Reparaturschalter potentialfreier Kontakt (bis
230 V/2 A belastbar).
Störmeldung Motor potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz. 400 V 50 Hz ab DN 400.
Überlastungsschutz serienmäßig.
Keine Maßnahmen zum Motorschutz notwendig.
Drehzahlsteuerbar, Ausnahme: MDR-PG .. EC, MDR-VG ..
EC.
Elektrischer Anschluss:
Gemeinsamer Netzanschluss für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 2.440 m3/h
FördervolumenNenn : 1.390 m3/h (im opt. Wirkungsgrad)
Druck pfs, Nenn : 520 Pa (im opt. Wirkungsgrad)
Drehzahl nNenn : 2.860 1/min (im opt. Wirkungsgrad)
Laufradtyp : radial
Drehzahlsteuerbar : +
Reversierbarkeit : -
Spannungsart : Wechselstrom
Bemessungsspannung : 230 V
Netzfrequenz : 50 Hz
Nennleistung : 407 W (im opt. Wirkungsgrad)
INenn : 1,79 A (im opt. Wirkungsgrad)
IMax : 1,9 A
Schutzart : IP X5
Wärmeklasse : F
Polumschaltbar : -
Einbauort : Dach
Einbaulage : senkrecht
Gewicht : 25,66 kg
Gewicht mit Verpackung : 28,15 kg
Schwenkbar : -
Nennweite : 224 mm
Breite : 550 mm
Höhe : 437 mm
Tiefe : 550 mm
Breite mit Verpackung : 590 mm
Höhe mit Verpackung : 460 mm
Tiefe mit Verpackung : 590 mm
Fördermitteltemperatur bei IMax : -25  C bis 60  C
Temperaturklasse : F
Verpackungseinheit : 1 Stück
Sortiment : E
GTIN (EAN) : 4012799870227
Technische Daten nach ErP im Best Efficiency Point
(BEP)
Gesamteffizienz e : 49,3 %
Effizienzgrad N : 77,4
Herstellungsjahr : siehe Typenschild
Herstellername / Amtliche Registriernummer /
Niederlassungsort des Herstellers : Maico
Elektroapparate-Fabrik GmbH / Registergericht
Freiburg, HRB 601233
Art.-Nr. : 0087.0022
PBEP / FördervolumenBEP / Pfs, BEP : 0,407 kW / 1.390
m3/h / 520 Pa
Informationen zur Zerlegung und Entsorgung : siehe
Montageanleitung
Informationen zu Einbau, Betrieb und Instandhaltung :
siehe Montageanleitung
Verwendete Gegenstände bei der Effizienz-Messung, die
nicht durch die Messkategorie beschrieben sind : -
SchallleistungspegelLWA5 : 79 dB
Technische Daten nach ErP im Best Efficiency Point
(BEP)
Gesamteffizienz e : 49,3 %
Effizienzgrad N : 77,4
Herstellungsjahr : siehe Typenschild
Herstellername / Amtliche Registriernummer /
Niederlassungsort des Herstellers : Maico
Elektroapparate-Fabrik GmbH / Registergericht
Freiburg, HRB 601233
Art.-Nr. : 0087.0022
PBEP / FördervolumenBEP / Pfs, BEP : 0,407 kW / 1.390
m3/h / 520 Pa
Informationen zur Zerlegung und Entsorgung : siehe
Montageanleitung
Informationen zu Einbau, Betrieb und Instandhaltung :
siehe Montageanleitung
Verwendete Gegenstände bei der Effizienz-Messung, die
nicht durch die Messkategorie beschrieben sind : -
SchallleistungspegelLWA5 : 79 dB
Hersteller: MAICO
MDR 22 EC Radial-Dachventilator
Artikelnummer: 0087.0022
Menge: 1,000 Stck

**10.118 MDR 25 E Radial-Dachventilator Radial-Dachventilator mit EC-Motor, DN 250**
Standardausführung:
Intelligente Steuerungsmöglichkeiten über 0-10 V, PWM
oder Modbus.
Externes EIN/AUS-Schalten möglich.
Status Reparaturschalter potentialfreier Kontakt (bis
230 V/2 A belastbar).
Störmeldung Motor potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz. 400 V 50 Hz ab DN 400.
Überlastungsschutz serienmäßig.
Keine Maßnahmen zum Motorschutz notwendig.
Drehzahlsteuerbar, Ausnahme: MDR-PG .. EC, MDR-VG ..
EC.
Elektrischer Anschluss:
Gemeinsamer Netzanschluss für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 3.006 m3/h
FördervolumenNenn : 1.723 m3/h (im opt. Wirkungsgrad)
Druck pfs, Nenn : 464 Pa (im opt. Wirkungsgrad)
Drehzahl nNenn : 2.450 1/min (im opt. Wirkungsgrad)
Laufradtyp : radial
Drehzahlsteuerbar : +
Reversierbarkeit : -
Spannungsart : Wechselstrom
Bemessungsspannung : 230 V
Netzfrequenz : 50 Hz
Nennleistung : 451 W (im opt. Wirkungsgrad)
INenn : 1,99 A (im opt. Wirkungsgrad)
IMax : 2,2 A
Schutzart : IP X5
Wärmeklasse : F
Polumschaltbar : -
Einbauort : Dach
Einbaulage : senkrecht
Gewicht : 29,65 kg
Gewicht mit Verpackung : 35,51 kg
Schwenkbar : -
Nennweite : 250 mm
Breite : 610 mm
Höhe : 471 mm
Tiefe : 610 mm
Breite mit Verpackung : 635 mm
Höhe mit Verpackung : 495 mm
Tiefe mit Verpackung : 635 mm
Fördermitteltemperatur bei IMax : -25  C bis 60  C
Temperaturklasse : F
Verpackungseinheit : 1 Stück
Sortiment : E
GTIN (EAN) : 4012799870241
Technische Daten nach ErP im Best Efficiency Point
(BEP)
Gesamteffizienz e : 49,3 %
Effizienzgrad N : 77,2
Herstellungsjahr : siehe Typenschild
Herstellername / Amtliche Registriernummer /
Niederlassungsort des Herstellers : Maico
Elektroapparate-Fabrik GmbH / Registergericht
Freiburg, HRB 601233
Art.-Nr. : 0087.0024
PBEP / FördervolumenBEP / Pfs, BEP : 0,451 kW / 1.723
m3/h / 464 Pa
Informationen zur Zerlegung und Entsorgung : siehe
Montageanleitung
Informationen zu Einbau, Betrieb und Instandhaltung :
siehe Montageanleitung
Verwendete Gegenstände bei der Effizienz-Messung, die
nicht durch die Messkategorie beschrieben sind : -
SchallleistungspegelLWA5 : 79 dB
Technische Daten nach ErP im Best Efficiency Point
(BEP)
Gesamteffizienz e : 49,3 %
Effizienzgrad N : 77,2
Herstellungsjahr : siehe Typenschild
Herstellername / Amtliche Registriernummer /
Niederlassungsort des Herstellers : Maico
Elektroapparate-Fabrik GmbH / Registergericht
Freiburg, HRB 601233
Art.-Nr. : 0087.0024
PBEP / FördervolumenBEP / Pfs, BEP : 0,451 kW / 1.723
m3/h / 464 Pa
Informationen zur Zerlegung und Entsorgung : siehe
Montageanleitung
Informationen zu Einbau, Betrieb und Instandhaltung :
siehe Montageanleitung
Verwendete Gegenstände bei der Effizienz-Messung, die
nicht durch die Messkategorie beschrieben sind : -
SchallleistungspegelLWA5 : 79 dB
Hersteller: MAICO
MDR 25 EC Radial-Dachventilator
Artikelnummer: 0087.0024
Menge: 1,000 Stck

**10.119 MDR 31 E Radial-Dachventilator Radial-Dachventilator mit EC-Motor, DN 315**
Standardausführung:
Intelligente Steuerungsmöglichkeiten über 0-10 V, PWM
oder Modbus.
Externes EIN/AUS-Schalten möglich.
Status Reparaturschalter potentialfreier Kontakt (bis
230 V/2 A belastbar).
Störmeldung Motor potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz. 400 V 50 Hz ab DN 400.
Überlastungsschutz serienmäßig.
Keine Maßnahmen zum Motorschutz notwendig.
Drehzahlsteuerbar, Ausnahme: MDR-PG .. EC, MDR-VG ..
EC.
Elektrischer Anschluss:
Gemeinsamer Netzanschluss für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 3.640 m3/h
FördervolumenNenn : 2.095 m3/h (im opt. Wirkungsgrad)
Druck pfs, Nenn : 432 Pa (im opt. Wirkungsgrad)
Drehzahl nNenn : 2.100 1/min (im opt. Wirkungsgrad)
Laufradtyp : radial
Drehzahlsteuerbar : +
Reversierbarkeit : -
Spannungsart : Wechselstrom
Bemessungsspannung : 230 V
Netzfrequenz : 50 Hz
Nennleistung : 485 W (im opt. Wirkungsgrad)
INenn : 2,13 A (im opt. Wirkungsgrad)
IMax : 2,3 A
Schutzart : IP X5
Wärmeklasse : F
Polumschaltbar : -
Einbauort : Dach
Einbaulage : senkrecht
Gewicht : 40,02 kg
Gewicht mit Verpackung : 44,45 kg
Schwenkbar : -
Nennweite : 315 mm
Breite : 720 mm
Höhe : 547 mm
Tiefe : 720 mm
Breite mit Verpackung : 755 mm
Höhe mit Verpackung : 575 mm
Tiefe mit Verpackung : 755 mm
Fördermitteltemperatur bei IMax : -25  C bis 60  C
Temperaturklasse : F
Verpackungseinheit : 1 Stück
Sortiment : E
GTIN (EAN) : 4012799870265
Technische Daten nach ErP im Best Efficiency Point
(BEP)
Gesamteffizienz e : 51,8 %
Effizienzgrad N : 77,3
Herstellungsjahr : siehe Typenschild
Herstellername / Amtliche Registriernummer /
Niederlassungsort des Herstellers : Maico
Elektroapparate-Fabrik GmbH / Registergericht
Freiburg, HRB 601233
Art.-Nr. : 0087.0026
PBEP / FördervolumenBEP / Pfs, BEP : 0,485 kW / 2.095
m3/h / 432 Pa
Informationen zur Zerlegung und Entsorgung : siehe
Montageanleitung
Informationen zu Einbau, Betrieb und Instandhaltung :
siehe Montageanleitung
Verwendete Gegenstände bei der Effizienz-Messung, die
nicht durch die Messkategorie beschrieben sind : -
SchallleistungspegelLWA5 : 80 dB
Technische Daten nach ErP im Best Efficiency Point
(BEP)
Gesamteffizienz e : 51,8 %
Effizienzgrad N : 77,3
Herstellungsjahr : siehe Typenschild
Herstellername / Amtliche Registriernummer /
Niederlassungsort des Herstellers : Maico
Elektroapparate-Fabrik GmbH / Registergericht
Freiburg, HRB 601233
Art.-Nr. : 0087.0026
PBEP / FördervolumenBEP / Pfs, BEP : 0,485 kW / 2.095
m3/h / 432 Pa
Informationen zur Zerlegung und Entsorgung : siehe
Montageanleitung
Informationen zu Einbau, Betrieb und Instandhaltung :
siehe Montageanleitung
Verwendete Gegenstände bei der Effizienz-Messung, die
nicht durch die Messkategorie beschrieben sind : -
SchallleistungspegelLWA5 : 80 dB
Hersteller: MAICO
MDR 31 EC Radial-Dachventilator
Artikelnummer: 0087.0026
Menge: 1,000 Stck

**10.120 MDR 35 E Radial-Dachventilator Radial-Dachventilator mit EC-Motor, DN 350**
Standardausführung:
Intelligente Steuerungsmöglichkeiten über 0-10 V, PWM
oder Modbus.
Externes EIN/AUS-Schalten möglich.
Status Reparaturschalter potentialfreier Kontakt (bis
230 V/2 A belastbar).
Störmeldung Motor potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz. 400 V 50 Hz ab DN 400.
Überlastungsschutz serienmäßig.
Keine Maßnahmen zum Motorschutz notwendig.
Drehzahlsteuerbar, Ausnahme: MDR-PG .. EC, MDR-VG ..
EC.
Elektrischer Anschluss:
Gemeinsamer Netzanschluss für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 5.376 m3/h
FördervolumenNenn : 3.012 m3/h (im opt. Wirkungsgrad)
Druck pfs, Nenn : 533 Pa (im opt. Wirkungsgrad)
Drehzahl nNenn : 2.090 1/min (im opt. Wirkungsgrad)
Laufradtyp : radial
Drehzahlsteuerbar : +
Reversierbarkeit : -
Spannungsart : Wechselstrom
Bemessungsspannung : 230 V
Netzfrequenz : 50 Hz
Nennleistung : 886 W (im opt. Wirkungsgrad)
INenn : 3,87 A (im opt. Wirkungsgrad)
IMax : 4,2 A
Schutzart : IP X5
Wärmeklasse : F
Polumschaltbar : -
Einbauort : Dach
Einbaulage : senkrecht
Gewicht : 50 kg
Gewicht mit Verpackung : 55,05 kg
Schwenkbar : -
Nennweite : 355 mm
Breite : 800 mm
Höhe : 601 mm
Tiefe : 800 mm
Breite mit Verpackung : 1.200 mm
Höhe mit Verpackung : 741 mm
Tiefe mit Verpackung : 1.200 mm
Fördermitteltemperatur bei IMax : -25  C bis 60  C
Temperaturklasse : F
Verpackungseinheit : 1 Stück
Sortiment : E
GTIN (EAN) : 4012799870289
Technische Daten nach ErP im Best Efficiency Point
(BEP)
Gesamteffizienz e : 50,3 %
Effizienzgrad N : 73,2
Herstellungsjahr : siehe Typenschild
Herstellername / Amtliche Registriernummer /
Niederlassungsort des Herstellers : Maico
Elektroapparate-Fabrik GmbH / Registergericht
Freiburg, HRB 601233
Art.-Nr. : 0087.0028
PBEP / FördervolumenBEP / Pfs, BEP : 0,886 kW / 3.012
m3/h / 533 Pa
Informationen zur Zerlegung und Entsorgung : siehe
Montageanleitung
Informationen zu Einbau, Betrieb und Instandhaltung :
siehe Montageanleitung
Verwendete Gegenstände bei der Effizienz-Messung, die
nicht durch die Messkategorie beschrieben sind : -
SchallleistungspegelLWA5 : 82 dB
Technische Daten nach ErP im Best Efficiency Point
(BEP)
Gesamteffizienz e : 50,3 %
Effizienzgrad N : 73,2
Herstellungsjahr : siehe Typenschild
Herstellername / Amtliche Registriernummer /
Niederlassungsort des Herstellers : Maico
Elektroapparate-Fabrik GmbH / Registergericht
Freiburg, HRB 601233
Art.-Nr. : 0087.0028
PBEP / FördervolumenBEP / Pfs, BEP : 0,886 kW / 3.012
m3/h / 533 Pa
Informationen zur Zerlegung und Entsorgung : siehe
Montageanleitung
Informationen zu Einbau, Betrieb und Instandhaltung :
siehe Montageanleitung
Verwendete Gegenstände bei der Effizienz-Messung, die
nicht durch die Messkategorie beschrieben sind : -
SchallleistungspegelLWA5 : 82 dB
Hersteller: MAICO
MDR 35 EC Radial-Dachventilator
Artikelnummer: 0087.0028
Menge: 1,000 Stck

**10.121 MDR 40 E Radial-Dachventilator Radial-Dachventilator mit EC-Motor, DN 400**
Standardausführung:
Intelligente Steuerungsmöglichkeiten über 0-10 V, PWM
oder Modbus.
Externes EIN/AUS-Schalten möglich.
Status Reparaturschalter potentialfreier Kontakt (bis
230 V/2 A belastbar).
Störmeldung Motor potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz. 400 V 50 Hz ab DN 400.
Überlastungsschutz serienmäßig.
Keine Maßnahmen zum Motorschutz notwendig.
Drehzahlsteuerbar, Ausnahme: MDR-PG .. EC, MDR-VG ..
EC.
Elektrischer Anschluss:
Gemeinsamer Netzanschluss für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 6.825 m3/h
FördervolumenNenn : 3.075 m3/h (im opt. Wirkungsgrad)
Druck pfs, Nenn : 571 Pa (im opt. Wirkungsgrad)
Drehzahl nNenn : 1.840 1/min (im opt. Wirkungsgrad)
Laufradtyp : radial
Drehzahlsteuerbar : +
Reversierbarkeit : -
Spannungsart : Drehstrom
Bemessungsspannung : 400 V
Netzfrequenz : 50 Hz
Nennleistung : 1.120 W (im opt. Wirkungsgrad)
INenn : 1,86 A (im opt. Wirkungsgrad)
IMax : 2,1 A
Schutzart : IP X5
Wärmeklasse : F
Polumschaltbar : -
Einbauort : Dach
Einbaulage : senkrecht
Gewicht : 62 kg
Gewicht mit Verpackung : 68,21 kg
Schwenkbar : -
Nennweite : 400 mm
Breite : 890 mm
Höhe : 655 mm
Tiefe : 890 mm
Breite mit Verpackung : 1.200 mm
Höhe mit Verpackung : 790 mm
Tiefe mit Verpackung : 1.200 mm
Fördermitteltemperatur bei IMax : -25  C bis 60  C
Temperaturklasse : F
Verpackungseinheit : 1 Stück
Sortiment : E
GTIN (EAN) : 4012799870296
Technische Daten nach ErP im Best Efficiency Point
(BEP)
Gesamteffizienz e : 52,5 %
Effizienzgrad N : 76,1
Herstellungsjahr : siehe Typenschild
Herstellername / Amtliche Registriernummer /
Niederlassungsort des Herstellers : Maico
Elektroapparate-Fabrik GmbH / Registergericht
Freiburg, HRB 601233
Art.-Nr. : 0087.0029
PBEP / FördervolumenBEP / Pfs, BEP : 1,12 kW / 3.075
m3/h / 571 Pa
Informationen zur Zerlegung und Entsorgung : siehe
Montageanleitung
Informationen zu Einbau, Betrieb und Instandhaltung :
siehe Montageanleitung
Verwendete Gegenstände bei der Effizienz-Messung, die
nicht durch die Messkategorie beschrieben sind : -
SchallleistungspegelLWA5 : 87 dB
Technische Daten nach ErP im Best Efficiency Point
(BEP)
Gesamteffizienz e : 52,5 %
Effizienzgrad N : 76,1
Herstellungsjahr : siehe Typenschild
Herstellername / Amtliche Registriernummer /
Niederlassungsort des Herstellers : Maico
Elektroapparate-Fabrik GmbH / Registergericht
Freiburg, HRB 601233
Art.-Nr. : 0087.0029
PBEP / FördervolumenBEP / Pfs, BEP : 1,12 kW / 3.075
m3/h / 571 Pa
Informationen zur Zerlegung und Entsorgung : siehe
Montageanleitung
Informationen zu Einbau, Betrieb und Instandhaltung :
siehe Montageanleitung
Verwendete Gegenstände bei der Effizienz-Messung, die
nicht durch die Messkategorie beschrieben sind : -
SchallleistungspegelLWA5 : 87 dB
Hersteller: MAICO
MDR 40 EC Radial-Dachventilator
Artikelnummer: 0087.0029
Menge: 1,000 Stck

**10.122 MDR 45 E Radial-Dachventilator Radial-Dachventilator mit EC-Motor, DN 450**
Standardausführung:
Intelligente Steuerungsmöglichkeiten über 0-10 V, PWM
oder Modbus.
Externes EIN/AUS-Schalten möglich.
Status Reparaturschalter potentialfreier Kontakt (bis
230 V/2 A belastbar).
Störmeldung Motor potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz. 400 V 50 Hz ab DN 400.
Überlastungsschutz serienmäßig.
Keine Maßnahmen zum Motorschutz notwendig.
Drehzahlsteuerbar, Ausnahme: MDR-PG .. EC, MDR-VG ..
EC.
Elektrischer Anschluss:
Gemeinsamer Netzanschluss für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 11.010 m3/h
FördervolumenNenn : 6.260 m3/h (im opt. Wirkungsgrad)
Druck pfs, Nenn : 895 Pa (im opt. Wirkungsgrad)
Drehzahl nNenn : 2.120 1/min (im opt. Wirkungsgrad)
Laufradtyp : radial
Drehzahlsteuerbar : +
Reversierbarkeit : -
Spannungsart : Drehstrom
Bemessungsspannung : 400 V
Netzfrequenz : 50 Hz
Nennleistung : 2.977 W (im opt. Wirkungsgrad)
INenn : 4,6 A (im opt. Wirkungsgrad)
IMax : 5,3 A
Schutzart : IP X5
Wärmeklasse : F
Polumschaltbar : -
Einbauort : Dach
Einbaulage : senkrecht
Gewicht : 82,6 kg
Gewicht mit Verpackung : 96 kg
Schwenkbar : -
Nennweite : 450 mm
Breite : 980 mm
Höhe : 713 mm
Tiefe : 980 mm
Breite mit Verpackung : 1.200 mm
Höhe mit Verpackung : 854 mm
Tiefe mit Verpackung : 1.200 mm
Fördermitteltemperatur bei IMax : -25  C bis 60  C
Temperaturklasse : F
Verpackungseinheit : 1 Stück
Sortiment : E
GTIN (EAN) : 4012799870302
Technische Daten nach ErP im Best Efficiency Point
(BEP)
Gesamteffizienz e : 52,3 %
Effizienzgrad N : 65,6
Herstellungsjahr : siehe Typenschild
Herstellername / Amtliche Registriernummer /
Niederlassungsort des Herstellers : Maico
Elektroapparate-Fabrik GmbH / Registergericht
Freiburg, HRB 601233
Art.-Nr. : 0087.0030
PBEP / FördervolumenBEP / Pfs, BEP : 2,977 kW / 6.260
m3/h / 895 Pa
Informationen zur Zerlegung und Entsorgung : siehe
Montageanleitung
Informationen zu Einbau, Betrieb und Instandhaltung :
siehe Montageanleitung
Verwendete Gegenstände bei der Effizienz-Messung, die
nicht durch die Messkategorie beschrieben sind : -
SchallleistungspegelLWA5 : 93 dB
Technische Daten nach ErP im Best Efficiency Point
(BEP)
Gesamteffizienz e : 52,3 %
Effizienzgrad N : 65,6
Herstellungsjahr : siehe Typenschild
Herstellername / Amtliche Registriernummer /
Niederlassungsort des Herstellers : Maico
Elektroapparate-Fabrik GmbH / Registergericht
Freiburg, HRB 601233
Art.-Nr. : 0087.0030
PBEP / FördervolumenBEP / Pfs, BEP : 2,977 kW / 6.260
m3/h / 895 Pa
Informationen zur Zerlegung und Entsorgung : siehe
Montageanleitung
Informationen zu Einbau, Betrieb und Instandhaltung :
siehe Montageanleitung
Verwendete Gegenstände bei der Effizienz-Messung, die
nicht durch die Messkategorie beschrieben sind : -
SchallleistungspegelLWA5 : 93 dB
Hersteller: MAICO
MDR 45 EC Radial-Dachventilator
Artikelnummer: 0087.0030
Menge: 1,000 Stck

**10.123 MDR-PG 1 Radial-Dachventilator Radial-Dachventilator mit EC-Motor mit integrierter Steuerung für kons**
Ausführung mit Drucksteuerung:
Intelligente Drucksteuerung.
Einstellung von 2 Druckwerten möglich.
Tag-Nacht-Umstellung.
Status Reparaturschalter Potentialfreier Kontakt (bis
230 V/2 A belastbar).
Störmeldung Drucksteuerung Potentialfreier Kontakt (bis
230 V/2 A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz. 400 V 50 Hz ab DN 400.
Überlastungsschutz serienmäßig.
Keine Maßnahmen zum Motorschutz notwendig.
Drehzahlsteuerbar, Ausnahme: MDR-PG .. EC, MDR-VG ..
EC.
Elektrischer Anschluss:
Gemeinsamer Netzanschluss für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 1.150 m3/h
FördervolumenNenn : 632 m3/h (im opt. Wirkungsgrad)
Druck pfs, Nenn : 382 Pa (im opt. Wirkungsgrad)
Drehzahl nNenn : 2.860 1/min (im opt. Wirkungsgrad)
Laufradtyp : radial
Drehzahlsteuerbar : -
Reversierbarkeit : -
Spannungsart : Wechselstrom
Bemessungsspannung : 230 V
Netzfrequenz : 50 Hz
Nennleistung : 167 W (im opt. Wirkungsgrad)
INenn : 1,23 A (im opt. Wirkungsgrad)
IMax : 1,3 A
Schutzart : IP X5
Wärmeklasse : F
Polumschaltbar : -
Einbauort : Dach
Einbaulage : senkrecht
Gewicht : 20,82 kg
Gewicht mit Verpackung : 22,82 kg
Schwenkbar : -
Nennweite : 180 mm
Breite : 500 mm
Höhe : 406 mm
Tiefe : 500 mm
Breite mit Verpackung : 530 mm
Höhe mit Verpackung : 430 mm
Tiefe mit Verpackung : 530 mm
Fördermitteltemperatur bei IMax : -25  C bis 60  C
Temperaturklasse : F
Verpackungseinheit : 1 Stück
Sortiment : E
GTIN (EAN) : 4012799870319
Technische Daten nach ErP im Best Efficiency Point
(BEP)
Gesamteffizienz e : 40,3 %
Effizienzgrad N : 78,4
Herstellungsjahr : siehe Typenschild
Herstellername / Amtliche Registriernummer /
Niederlassungsort des Herstellers : Maico
Elektroapparate-Fabrik GmbH / Registergericht
Freiburg, HRB 601233
Art.-Nr. : 0087.0031
PBEP / FördervolumenBEP / Pfs, BEP : 0,167 kW / 632
m3/h / 382 Pa
Informationen zur Zerlegung und Entsorgung : siehe
Montageanleitung
Informationen zu Einbau, Betrieb und Instandhaltung :
siehe Montageanleitung
Verwendete Gegenstände bei der Effizienz-Messung, die
nicht durch die Messkategorie beschrieben sind : -
SchallleistungspegelLWA5 : 82 dB
Technische Daten nach ErP im Best Efficiency Point
(BEP)
Gesamteffizienz e : 40,3 %
Effizienzgrad N : 78,4
Herstellungsjahr : siehe Typenschild
Herstellername / Amtliche Registriernummer /
Niederlassungsort des Herstellers : Maico
Elektroapparate-Fabrik GmbH / Registergericht
Freiburg, HRB 601233
Art.-Nr. : 0087.0031
PBEP / FördervolumenBEP / Pfs, BEP : 0,167 kW / 632
m3/h / 382 Pa
Informationen zur Zerlegung und Entsorgung : siehe
Montageanleitung
Informationen zu Einbau, Betrieb und Instandhaltung :
siehe Montageanleitung
Verwendete Gegenstände bei der Effizienz-Messung, die
nicht durch die Messkategorie beschrieben sind : -
SchallleistungspegelLWA5 : 82 dB
Hersteller: MAICO
MDR-PG 18 EC Radial-Dachventilator
Artikelnummer: 0087.0031
Menge: 1,000 Stck

**10.124 MDR-PG 2 Radial-Dachventilator Radial-Dachventilator mit EC-Motor mit integrierter Steuerung für kons**
Ausführung mit Drucksteuerung:
Intelligente Drucksteuerung.
Einstellung von 2 Druckwerten möglich.
Tag-Nacht-Umstellung.
Status Reparaturschalter Potentialfreier Kontakt (bis
230 V/2 A belastbar).
Störmeldung Drucksteuerung Potentialfreier Kontakt (bis
230 V/2 A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz. 400 V 50 Hz ab DN 400.
Überlastungsschutz serienmäßig.
Keine Maßnahmen zum Motorschutz notwendig.
Drehzahlsteuerbar, Ausnahme: MDR-PG .. EC, MDR-VG ..
EC.
Elektrischer Anschluss:
Gemeinsamer Netzanschluss für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 2.440 m3/h
FördervolumenNenn : 1.390 m3/h (im opt. Wirkungsgrad)
Druck pfs, Nenn : 520 Pa (im opt. Wirkungsgrad)
Drehzahl nNenn : 2.860 1/min (im opt. Wirkungsgrad)
Laufradtyp : radial
Drehzahlsteuerbar : -
Reversierbarkeit : -
Spannungsart : Wechselstrom
Bemessungsspannung : 230 V
Netzfrequenz : 50 Hz
Nennleistung : 407 W (im opt. Wirkungsgrad)
INenn : 1,79 A (im opt. Wirkungsgrad)
IMax : 1,9 A
Schutzart : IP X5
Wärmeklasse : F
Polumschaltbar : -
Einbauort : Dach
Einbaulage : senkrecht
Gewicht : 26,04 kg
Gewicht mit Verpackung : 28,53 kg
Schwenkbar : -
Nennweite : 224 mm
Breite : 550 mm
Höhe : 437 mm
Tiefe : 550 mm
Breite mit Verpackung : 590 mm
Höhe mit Verpackung : 460 mm
Tiefe mit Verpackung : 590 mm
Fördermitteltemperatur bei IMax : -25  C bis 60  C
Temperaturklasse : F
Verpackungseinheit : 1 Stück
Sortiment : E
GTIN (EAN) : 4012799870326
Technische Daten nach ErP im Best Efficiency Point
(BEP)
Gesamteffizienz e : 49,3 %
Effizienzgrad N : 77,4
Herstellungsjahr : siehe Typenschild
Herstellername / Amtliche Registriernummer /
Niederlassungsort des Herstellers : Maico
Elektroapparate-Fabrik GmbH / Registergericht
Freiburg, HRB 601233
Art.-Nr. : 0087.0032
PBEP / FördervolumenBEP / Pfs, BEP : 0,407 kW / 1.390
m3/h / 520 Pa
Informationen zur Zerlegung und Entsorgung : siehe
Montageanleitung
Informationen zu Einbau, Betrieb und Instandhaltung :
siehe Montageanleitung
Verwendete Gegenstände bei der Effizienz-Messung, die
nicht durch die Messkategorie beschrieben sind : -
SchallleistungspegelLWA5 : 79 dB
Technische Daten nach ErP im Best Efficiency Point
(BEP)
Gesamteffizienz e : 49,3 %
Effizienzgrad N : 77,4
Herstellungsjahr : siehe Typenschild
Herstellername / Amtliche Registriernummer /
Niederlassungsort des Herstellers : Maico
Elektroapparate-Fabrik GmbH / Registergericht
Freiburg, HRB 601233
Art.-Nr. : 0087.0032
PBEP / FördervolumenBEP / Pfs, BEP : 0,407 kW / 1.390
m3/h / 520 Pa
Informationen zur Zerlegung und Entsorgung : siehe
Montageanleitung
Informationen zu Einbau, Betrieb und Instandhaltung :
siehe Montageanleitung
Verwendete Gegenstände bei der Effizienz-Messung, die
nicht durch die Messkategorie beschrieben sind : -
SchallleistungspegelLWA5 : 79 dB
Hersteller: MAICO
MDR-PG 22 EC Radial-Dachventilator
Artikelnummer: 0087.0032
Menge: 1,000 Stck

**10.125 MDR-VG 2 Radial-Dachventilator Radial-Dachventilator mit EC-Motor mit integrierter Steuerung für kons**
Ausführung mit Drehzahl Sollwertumsteller:
Drehzahlsollwert Steuerung.
Einstellung von 2 Sollwerten möglich.
Tag-Nacht-Umstellung .
Externes EIN/AUS-Schalten möglich.
Status Reparaturschalter Potentialfreier Kontakt (bis
230 V/2 A belastbar).
Störmeldung Motor Potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz. 400 V 50 Hz ab DN 400.
Überlastungsschutz serienmäßig.
Keine Maßnahmen zum Motorschutz notwendig.
Drehzahlsteuerbar, Ausnahme: MDR-PG .. EC, MDR-VG ..
EC.
Elektrischer Anschluss:
Gemeinsamer Netzanschluss für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 3.006 m3/h
FördervolumenNenn : 1.723 m3/h (im opt. Wirkungsgrad)
Druck pfs, Nenn : 464 Pa (im opt. Wirkungsgrad)
Drehzahl nNenn : 2.450 1/min (im opt. Wirkungsgrad)
Laufradtyp : radial
Drehzahlsteuerbar : -
Reversierbarkeit : -
Spannungsart : Wechselstrom
Bemessungsspannung : 230 V
Netzfrequenz : 50 Hz
Nennleistung : 451 W (im opt. Wirkungsgrad)
INenn : 1,99 A (im opt. Wirkungsgrad)
IMax : 2,2 A
Schutzart : IP X5
Wärmeklasse : F
Polumschaltbar : -
Einbauort : Dach
Einbaulage : senkrecht
Gewicht : 29,95 kg
Gewicht mit Verpackung : 32,81 kg
Schwenkbar : -
Nennweite : 250 mm
Breite : 610 mm
Höhe : 471 mm
Tiefe : 610 mm
Breite mit Verpackung : 635 mm
Höhe mit Verpackung : 495 mm
Tiefe mit Verpackung : 635 mm
Fördermitteltemperatur bei IMax : -25  C bis 60  C
Temperaturklasse : F
Verpackungseinheit : 1 Stück
Sortiment : E
GTIN (EAN) : 4012799870333
Technische Daten nach ErP im Best Efficiency Point
(BEP)
Gesamteffizienz e : 49,3 %
Effizienzgrad N : 77,2
Herstellungsjahr : siehe Typenschild
Herstellername / Amtliche Registriernummer /
Niederlassungsort des Herstellers : Maico
Elektroapparate-Fabrik GmbH / Registergericht
Freiburg, HRB 601233
Art.-Nr. : 0087.0033
PBEP / FördervolumenBEP / Pfs, BEP : 0,451 kW / 1.723
m3/h / 464 Pa
Informationen zur Zerlegung und Entsorgung : siehe
Montageanleitung
Informationen zu Einbau, Betrieb und Instandhaltung :
siehe Montageanleitung
Verwendete Gegenstände bei der Effizienz-Messung, die
nicht durch die Messkategorie beschrieben sind : -
SchallleistungspegelLWA5 : 79 dB
Technische Daten nach ErP im Best Efficiency Point
(BEP)
Gesamteffizienz e : 49,3 %
Effizienzgrad N : 77,2
Herstellungsjahr : siehe Typenschild
Herstellername / Amtliche Registriernummer /
Niederlassungsort des Herstellers : Maico
Elektroapparate-Fabrik GmbH / Registergericht
Freiburg, HRB 601233
Art.-Nr. : 0087.0033
PBEP / FördervolumenBEP / Pfs, BEP : 0,451 kW / 1.723
m3/h / 464 Pa
Informationen zur Zerlegung und Entsorgung : siehe
Montageanleitung
Informationen zu Einbau, Betrieb und Instandhaltung :
siehe Montageanleitung
Verwendete Gegenstände bei der Effizienz-Messung, die
nicht durch die Messkategorie beschrieben sind : -
SchallleistungspegelLWA5 : 79 dB
Hersteller: MAICO
MDR-VG 25 EC Radial-Dachventilator
Artikelnummer: 0087.0033
Menge: 1,000 Stck

**10.126 MDR-VG 3 Radial-Dachventilator Radial-Dachventilator mit EC-Motor mit integrierter Steuerung für kons**
Ausführung mit Drehzahl Sollwertumsteller:
Drehzahlsollwert Steuerung.
Einstellung von 2 Sollwerten möglich.
Tag-Nacht-Umstellung .
Externes EIN/AUS-Schalten möglich.
Status Reparaturschalter Potentialfreier Kontakt (bis
230 V/2 A belastbar).
Störmeldung Motor Potentialfreier Kontakt (bis 230 V/2
A belastbar).
Merkmale:
Formschönes Gehäuse aus verzinktem Stahlblech.
Verzinktes Schutzgitter auf der Ausblasseite,
Berührungsschutz gemäß EN ISO 13857.
Abdeckung für Reinigungsarbeiten leicht abnehmbar.
Automatische Störmeldung.
Integrierter Reparaturschalter.
Schutzart IP X5.
Stabile Transportösen ermöglichen einen Transport per
Kran.
Entspricht der DIN EN 60204-1 und DIN EN 60335-1.
Regelung:
Intelligente Steuerungsmöglichkeiten über Modbus, 0-10
V, PWM oder Drucksteuerung.
Ausgabe von Störmeldungen.
Drucksensor im Ventilatorgehäuse der PG-Varianten
betriebsbereit eingebaut.
Motor und Flügelrad:
EC-Motor, 230 V 50 Hz. 400 V 50 Hz ab DN 400.
Überlastungsschutz serienmäßig.
Keine Maßnahmen zum Motorschutz notwendig.
Drehzahlsteuerbar, Ausnahme: MDR-PG .. EC, MDR-VG ..
EC.
Elektrischer Anschluss:
Gemeinsamer Netzanschluss für Ventilator und Regelung.
Netzanschlüsse jeweils 3 x 1,5 mm2 (oder 7 x 1,5 mm2)
vom Typ NYM-J.
Steuerleitung ab 0,5 mm2.
Anschlussklemmen für Drehzahlsteuerung mittels 0-10 V,
PWM oder Potentiometer.
Anschlussklemme für Status-Drehzahl-Ausgang (MDR 22 EC,
MDR 25 EC, MDR 31 EC).
Anschlussklemme für Modbus-Ausgang (MDR 22 EC, MDR 25
EC, MDR 31 EC).
Anschlussklemme für Störmeldungen.
Technische Daten
Fördervolumen : 3.640 m3/h
FördervolumenNenn : 2.095 m3/h (im opt. Wirkungsgrad)
Druck pfs, Nenn : 432 Pa (im opt. Wirkungsgrad)
Drehzahl nNenn : 2.100 1/min (im opt. Wirkungsgrad)
Laufradtyp : radial
Drehzahlsteuerbar : -
Reversierbarkeit : -
Spannungsart : Wechselstrom
Bemessungsspannung : 230 V
Netzfrequenz : 50 Hz
Nennleistung : 485 W (im opt. Wirkungsgrad)
INenn : 2,13 A (im opt. Wirkungsgrad)
IMax : 2,3 A
Schutzart : IP X5
Wärmeklasse : F
Polumschaltbar : -
Einbauort : Dach
Einbaulage : senkrecht
Gewicht : 43 kg
Gewicht mit Verpackung : 45,27 kg
Schwenkbar : -
Nennweite : 315 mm
Breite : 720 mm
Höhe : 547 mm
Tiefe : 720 mm
Breite mit Verpackung : 755 mm
Höhe mit Verpackung : 575 mm
Tiefe mit Verpackung : 755 mm
Fördermitteltemperatur bei IMax : -25  C bis 60  C
Temperaturklasse : F
Verpackungseinheit : 1 Stück
Sortiment : E
GTIN (EAN) : 4012799870340
Technische Daten nach ErP im Best Efficiency Point
(BEP)
Gesamteffizienz e : 51,8 %
Effizienzgrad N : 77,3
Herstellungsjahr : siehe Typenschild
Herstellername / Amtliche Registriernummer /
Niederlassungsort des Herstellers : Maico
Elektroapparate-Fabrik GmbH / Registergericht
Freiburg, HRB 601233
Art.-Nr. : 0087.0034
PBEP / FördervolumenBEP / Pfs, BEP : 0,485 kW / 2.095
m3/h / 432 Pa
Informationen zur Zerlegung und Entsorgung : siehe
Montageanleitung
Informationen zu Einbau, Betrieb und Instandhaltung :
siehe Montageanleitung
Verwendete Gegenstände bei der Effizienz-Messung, die
nicht durch die Messkategorie beschrieben sind : -
SchallleistungspegelLWA5 : 80 dB
Technische Daten nach ErP im Best Efficiency Point
(BEP)
Gesamteffizienz e : 51,8 %
Effizienzgrad N : 77,3
Herstellungsjahr : siehe Typenschild
Herstellername / Amtliche Registriernummer /
Niederlassungsort des Herstellers : Maico
Elektroapparate-Fabrik GmbH / Registergericht
Freiburg, HRB 601233
Art.-Nr. : 0087.0034
PBEP / FördervolumenBEP / Pfs, BEP : 0,485 kW / 2.095
m3/h / 432 Pa
Informationen zur Zerlegung und Entsorgung : siehe
Montageanleitung
Informationen zu Einbau, Betrieb und Instandhaltung :
siehe Montageanleitung
Verwendete Gegenstände bei der Effizienz-Messung, die
nicht durch die Messkategorie beschrieben sind : -
SchallleistungspegelLWA5 : 80 dB
Hersteller: MAICO
MDR-VG 31 EC Radial-Dachventilator
Artikelnummer: 0087.0034
Menge: 1,000 Stck

**10.127 Centro-M Abluftelement Manuelles Abluftelement für Zentralentlüftungssysteme, 30 m3/h bis 65**
Abluftelement Centro-M - Ausführung manuell:
Für gemeinsam veränderlichen Volumenstrom.
Abluftelement fest eingestellt.
MAICO Centro-M Abluftelemente besitzen keinen
elektrischen Anschluss und können in allen Bereichen
nach DIN VDE 0100-701 eingebaut werden.
Merkmale:
Abluftelement mit Abdeckung und ISO Coarse 30 % (G2)
Filter zum Einbau in Unterputzgehäuse.
Einsetzbar mit Zentralentlüftungssystem Centro.
Brandschutz identisch mit MAICO
ER-Einzelraumentlüftung.
Keine Kaltrauchsperren zusätzlich notwendig.
Keine zusätzlichen Schalldämpfer notwendig.
Farbe verkehrsweiß, ähnlich RAL 9016.
Problemloser Filterwechsel ohne Werkzeug.
Abdeckung um +- 5  drehbar, dadurch Ausgleich bei
schief eingesetztem Gehäuse möglich.
Einfache und schnelle Montage des Abluftelements im
Gehäuse über die Schnappbefestigung.
Schachtpegeldifferenz gemäß DIN 52210-6, geprüft vom
IAB Oberursel.
Technische Daten
Ausführung : manuell
Fördervolumen : 20 m3/h / 40 m3/h
Mindestfördervolumen : 30 m3/h
Luftrichtung : Entlüftung
Schutzart : IP X5
Einbauort : Wand / Decke
Einbauart : Unterputz
Systemart : zentral
Material : Kunststoff
Farbe : verkehrsweiß, ähnlich RAL 9016
Gewicht : 0,85 kg
Gewicht mit Verpackung : 1,14 kg
Filterklasse : ISO Coarse 30 % (G2)
Breite : 251 mm
Höhe : 251 mm
Tiefe : 138 mm
Breite mit Verpackung : 280 mm
Höhe mit Verpackung : 280 mm
Tiefe mit Verpackung : 155 mm
Schalldruckpegel : 26 dB(A) / 33 dB(A) (Angabe gemäß
DIN 18017-3 bei eineräqivalenten Absorptionsfläche AL =
10 m2)
Verpackungseinheit : 1 Stück
Sortiment : B
GTIN (EAN) : 4012799841821
Hersteller: MAICO
Centro-M Abluftelement
Artikelnummer: 0084.0182
Menge: 1,000 Stck

**10.128 Centro-E Abluftelement Elektrisch betriebenes Abluftelement für Centro-ER System zur Zentrale**
Abluftelement Centro-E - Ausführung elektrisch:
Abluftelement mit elektrothermischem Stellantrieb.
Für Grund- und Bedarfslüftung.
Druckregelung für zentralen Ventilator erforderlich.
Elektrische Steckverbindung für schnelle Montage des
Abluftelements im Gehäuse.
MAICO Centro-E-Abluftelemente entsprechen der Schutzart
IP X5 und können somit im Bereich 1 nach DIN VDE
0100-701, auch bei Strahlwasser eingebaut werden.
Schutzklasse II.
Merkmale:
Abluftelement mit Abdeckung und ISO Coarse 30 % (G2)
Filter zum Einbau in Unterputzgehäuse.
Einsetzbar mit Zentralentlüftungssystem Centro.
Brandschutz identisch mit MAICO
ER-Einzelraumentlüftung.
Keine Kaltrauchsperren zusätzlich notwendig.
Keine zusätzlichen Schalldämpfer notwendig.
Farbe verkehrsweiß, ähnlich RAL 9016.
Problemloser Filterwechsel ohne Werkzeug.
Abdeckung um +- 5  drehbar, dadurch Ausgleich bei
schief eingesetztem Gehäuse möglich.
Einfache und schnelle Montage des Abluftelements im
Gehäuse über die Schnappbefestigung.
Schachtpegeldifferenz gemäß DIN 52210-6, geprüft vom
IAB Oberursel.
Technische Daten
Ausführung : elektrisch
Fördervolumen : 20 m3/h / 60 m3/h
Mindestfördervolumen : 30 m3/h
Luftrichtung : Entlüftung
Spannungsart : Wechselstrom
Bemessungsspannung : 230 V
Netzfrequenz : 50 Hz / 60 Hz
Leistungsaufnahme : 3 W
IMax : 0,9 A
Schutzart : IP X5
Netzzuleitung : 3 x 1,5 mm2
Einbauort : Wand / Decke
Einbauart : Unterputz
Systemart : zentral
Material : Kunststoff
Farbe : verkehrsweiß, ähnlich RAL 9016
Gewicht : 0,85 kg
Gewicht mit Verpackung : 1,14 kg
Filterklasse : ISO Coarse 30 % (G2)
Breite : 251 mm
Höhe : 251 mm
Tiefe : 138 mm
Breite mit Verpackung : 280 mm
Höhe mit Verpackung : 280 mm
Tiefe mit Verpackung : 155 mm
Fördermitteltemperatur bei IMax : 40  C
Schalldruckpegel : 26 dB(A) / 33 dB(A) (Angabe gemäß
DIN 18017-3 bei eineräqivalenten Absorptionsfläche AL =
10 m2)
Verpackungseinheit : 1 Stück
Sortiment : B
GTIN (EAN) : 4012799841838
Hersteller: MAICO
Centro-E Abluftelement
Artikelnummer: 0084.0183
Menge: 1,000 Stck

**10.129 Centro-H Abluftelement Elektrisch betriebenes feuchtegesteuertes Abluftelement für Centro-ER**
Abluftelement Centro-H - Ausführung mit automatischer
Feuchtesteuerung:
Abluftelement mit elektrothermischem Stellantrieb.
Für Grund- und Bedarfslüftung.
Druckregelung für zentralen Ventilator erforderlich.
Elektrische Steckverbindung für schnelle Montage des
Abluftelements im Gehäuse.
MAICO Centro-H-Abluftelemente entsprechen der Schutzart
IP X5 und können somit im Bereich 1 nach DIN VDE
0100-701, auch bei Strahlwasser eingebaut werden.
Schutzklasse II.
Barrierefreies Produkt, da automatisches
Ein-/Ausschalten.
Vollautomatische intelligente Feuchtesteuerung.
Keine Einstellung der Einschaltfeuchte notwendig.
Ventil überwacht die Raumluftfeuchte eigenständig und
schaltet automatisch in die Bedarfslüftung.
Manuelle Bedienung über einen Schalter möglich, z. B.
Einschalten der Bedarfslüftung per Lichtschalter.
Standardschaltung: Abluftelement geschlossen Betrieb in
Grundlüftung, Feuchtesteuerung ist bei Überschreitung
des Einschaltpunkts aktiv - Betrieb in Bedarfslüftung,
bei Unterschreitung des Ausschaltpunkts - Betrieb in
Grundlüftung.
Weitere Schaltungsvarianten: manuelle Zuschaltung der
Bedarfslüftung.
Einschalten der Volllast durch den Lichtschalter und
damit verbunden eine Nachlaufsteuerung (Nachlaufzeit 15
min) des Ventilators.
Merkmale:
Abluftelement mit Abdeckung und ISO Coarse 30 % (G2)
Filter zum Einbau in Unterputzgehäuse.
Einsetzbar mit Zentralentlüftungssystem Centro.
Brandschutz identisch mit MAICO
ER-Einzelraumentlüftung.
Keine Kaltrauchsperren zusätzlich notwendig.
Keine zusätzlichen Schalldämpfer notwendig.
Farbe verkehrsweiß, ähnlich RAL 9016.
Problemloser Filterwechsel ohne Werkzeug.
Abdeckung um +- 5  drehbar, dadurch Ausgleich bei
schief eingesetztem Gehäuse möglich.
Einfache und schnelle Montage des Abluftelements im
Gehäuse über die Schnappbefestigung.
Schachtpegeldifferenz gemäß DIN 52210-6, geprüft vom
IAB Oberursel.
Technische Daten
Ausführung : elektrisch
Fördervolumen : 20 m3/h / 60 m3/h
Mindestfördervolumen : 30 m3/h
Luftrichtung : Entlüftung
Spannungsart : Wechselstrom
Bemessungsspannung : 230 V
Netzfrequenz : 50 Hz / 60 Hz
Leistungsaufnahme : 3,5 W
IMax : 0,9 A
Schutzart : IP X5
Netzzuleitung : 3 x 1,5 mm2
Einbauort : Wand / Decke
Einbauart : Unterputz
Systemart : zentral
Material : Kunststoff
Farbe : verkehrsweiß, ähnlich RAL 9016
Gewicht : 0,86 kg
Gewicht mit Verpackung : 1,13 kg
Filterklasse : ISO Coarse 30 % (G2)
Breite : 251 mm
Höhe : 251 mm
Tiefe : 138 mm
Breite mit Verpackung : 285 mm
Höhe mit Verpackung : 285 mm
Tiefe mit Verpackung : 155 mm
Fördermitteltemperatur bei IMax : 40  C
Nachlaufzeit : 6 min (Nachlaufzeit bei Verwendung eines
optionalen Schalters (z.B. Lichtschalter) verfügbar)
Schalldruckpegel : 26 dB(A) / 33 dB(A) (Angabe gemäß
DIN 18017-3 bei eineräqivalenten Absorptionsfläche AL =
10 m2)
Verpackungseinheit : 1 Stück
Sortiment : B
GTIN (EAN) : 4012799841876
Hersteller: MAICO
Centro-H Abluftelement
Artikelnummer: 0084.0187
Menge: 1,000 Stck

**10.130 Centro-M Aufputz-Abluftelement, Brandschutz Manuelles Aufputz-Abluftelement mit Brandschutz-Metall-Absperrklappe f**
Abluftelement Centro-M-APB - Ausführung manuell:
Für gemeinsam veränderlichen Volumenstrom.
Abluftelement fest eingestellt.
MAICO Centro-M-APB Abluftelemente besitzen keinen
elektrischen Anschluss und können in allen Bereichen
nach DIN VDE 0100-701 eingebaut werden.
Merkmale:
Abluftelement mit ISO Coarse 30 % (G2) Filter in
Aufputzausführung für Wohnungsküchen, Bad und WC.  0
Einsetzbar mit Zentralentlüftungssystem Centro.
Mindestvolumenstrom 30 m3/h.
Brandschutz identisch mit MAICO
ER-Einzelraumentlüftung.
Kaltrauchsperren serienmäßig.
Keine zusätzlichen Telefonie-Schalldämpfer notwendig.
Mit wartungsfreier Brandschutz-Absperrvorrichtung gegen
Brandübertragung K90-18017.
Gehäuse drehbar, dadurch Anschluss des Ausblasstutzens
links oben oder rechts oben an die Hauptleitung.
Farbe verkehrsweiß, ähnlich RAL 9016.
Problemloser Filterwechsel ohne Werkzeug.
Metall-Ausblasstutzen DN 75/80 mit selbsttätiger
Metall-Rückschlagklappe.
Schachtpegeldifferenz gemäß DIN 52210-6, geprüft vom
IAB Oberursel.
Technische Daten
Ausführung : manuell
Fördervolumen : 20 m3/h / 40 m3/h
Mindestfördervolumen : 30 m3/h
Luftrichtung : Entlüftung
Schutzart : IP X5
Einbauort : Wand / Decke
Einbauart : Aufputz
Systemart : zentral
Material : Kunststoff
Farbe : verkehrsweiß, ähnlich RAL 9016
Gewicht : 1,38 kg
Gewicht mit Verpackung : 1,94 kg
Filterklasse : ISO Coarse 30 % (G2)
Breite : 236 mm
Höhe : 236 mm
Tiefe : 217,5 mm
Breite mit Verpackung : 255 mm
Höhe mit Verpackung : 335 mm
Tiefe mit Verpackung : 255 mm
Schalldruckpegel : 26 dB(A) / 33 dB(A) (Angabe gemäß
DIN 18017-3 bei eineräqivalenten Absorptionsfläche AL =
10 m2)
Verpackungseinheit : 1 Stück
Sortiment : B
GTIN (EAN) : 4012799841845
Hersteller: MAICO
Centro-M-APB Aufputz-Abluftelement, Brandschutz
Artikelnummer: 0084.0184
Menge: 1,000 Stck

**10.131 Centro-E Aufputz-Abluftelement, Brandschutz Elektrisch betriebenes Aufputz-Abluftelement mit Brandschutz-Metall-Ab**
Abluftelement Centro-E-APB - Ausführung elektrisch:
Abluftelement mit elektrothermischem Stellantrieb.
Für Grund- und Bedarfslüftung.
Druckregelung für zentralen Ventilator erforderlich.
Elektrische Steckverbindung für schnelle Montage des
Abluftelements im Gehäuse.
MAICO Centro-E-APB Abluftelemente entsprechen der
Schutzart IP X5 und können somit im Bereich 1 nach DIN
VDE 0100-701, auch bei Strahlwasser eingebaut werden.
Schutzklasse II.
Merkmale:
Abluftelement mit ISO Coarse 30 % (G2) Filter in
Aufputzausführung für Wohnungsküchen, Bad und WC.  0
Einsetzbar mit Zentralentlüftungssystem Centro.
Mindestvolumenstrom 30 m3/h.
Brandschutz identisch mit MAICO
ER-Einzelraumentlüftung.
Kaltrauchsperren serienmäßig.
Keine zusätzlichen Telefonie-Schalldämpfer notwendig.
Mit wartungsfreier Brandschutz-Absperrvorrichtung gegen
Brandübertragung K90-18017.
Gehäuse drehbar, dadurch Anschluss des Ausblasstutzens
links oben oder rechts oben an die Hauptleitung.
Farbe verkehrsweiß, ähnlich RAL 9016.
Problemloser Filterwechsel ohne Werkzeug.
Metall-Ausblasstutzen DN 75/80 mit selbsttätiger
Metall-Rückschlagklappe.
Schachtpegeldifferenz gemäß DIN 52210-6, geprüft vom
IAB Oberursel.
Technische Daten
Ausführung : elektrisch
Fördervolumen : 20 m3/h / 60 m3/h
Mindestfördervolumen : 30 m3/h
Luftrichtung : Entlüftung
Spannungsart : Wechselstrom
Bemessungsspannung : 230 V
Netzfrequenz : 50 Hz / 60 Hz
Leistungsaufnahme : 3 W
IMax : 0,9 A
Schutzart : IP X5
Netzzuleitung : 3 x 1,5 mm2
Einbauort : Wand / Decke
Einbauart : Aufputz
Systemart : zentral
Material : Kunststoff
Farbe : verkehrsweiß, ähnlich RAL 9016
Gewicht : 1,45 kg
Gewicht mit Verpackung : 2,01 kg
Filterklasse : ISO Coarse 30 % (G2)
Breite : 236 mm
Höhe : 236 mm
Tiefe : 217,5 mm
Breite mit Verpackung : 255 mm
Höhe mit Verpackung : 335 mm
Tiefe mit Verpackung : 255 mm
Fördermitteltemperatur bei IMax : 40  C
Schalldruckpegel : 26 dB(A) / 33 dB(A) (Angabe gemäß
DIN 18017-3 bei eineräqivalenten Absorptionsfläche AL =
10 m2)
Verpackungseinheit : 1 Stück
Sortiment : B
GTIN (EAN) : 4012799841852
Hersteller: MAICO
Centro-E-APB Aufputz-Abluftelement, Brandschutz
Artikelnummer: 0084.0185
Menge: 1,000 Stck

**10.132 Centro-H Aufputz-Abluftelement, Brandschutz Elektrisch betriebenes feuchtegesteuertes Aufputz- Abluftelement Brand**
Abluftelement Centro-H-APB - Ausführung mit
automatischer Feuchtesteuerung:
Abluftelement mit elektrothermischem Stellantrieb.
Für Grund- und Bedarfslüftung.
Druckregelung für zentralen Ventilator erforderlich.
Elektrische Steckverbindung für schnelle Montage des
Abluftelements im Gehäuse.
MAICO Centro-H-APB Abluftelemente entsprechen der
Schutzart IP X5 und können somit im Bereich 1 nach DIN
VDE 0100-701, auch bei Strahlwasser eingebaut werden.
Schutzklasse II.
Barrierefreies Produkt, da automatisches
Ein-/Ausschalten.
Vollautomatische intelligente Feuchtesteuerung.
Keine Einstellung der Einschaltfeuchte notwendig.
Ventil überwacht die Raumluftfeuchte eigenständig und
schaltet automatisch in die Bedarfslüftung.
Manuelle Bedienung über einen Schalter möglich, z. B.
Einschalten der Bedarfslüftung per Lichtschalter.
Standardschaltung: Abluftelement geschlossen Betrieb in
Grundlüftung, Feuchtesteuerung ist bei Überschreitung
des Einschaltpunkts aktiv - Betrieb in Bedarfslüftung,
bei Unterschreitung des Ausschaltpunkts - Betrieb in
Grundlüftung.
Weitere Schaltungsvarianten: manuelle Zuschaltung der
Bedarfslüftung.
Einschalten der Volllast durch den Lichtschalter und
damit verbunden eine Nachlaufsteuerung (Nachlaufzeit 15
min) des Ventilators.
Merkmale:
Abluftelement mit ISO Coarse 30 % (G2) Filter in
Aufputzausführung für Wohnungsküchen, Bad und WC.  0
Einsetzbar mit Zentralentlüftungssystem Centro.
Mindestvolumenstrom 30 m3/h.
Brandschutz identisch mit MAICO
ER-Einzelraumentlüftung.
Kaltrauchsperren serienmäßig.
Keine zusätzlichen Telefonie-Schalldämpfer notwendig.
Mit wartungsfreier Brandschutz-Absperrvorrichtung gegen
Brandübertragung K90-18017.
Gehäuse drehbar, dadurch Anschluss des Ausblasstutzens
links oben oder rechts oben an die Hauptleitung.
Farbe verkehrsweiß, ähnlich RAL 9016.
Problemloser Filterwechsel ohne Werkzeug.
Metall-Ausblasstutzen DN 75/80 mit selbsttätiger
Metall-Rückschlagklappe.
Schachtpegeldifferenz gemäß DIN 52210-6, geprüft vom
IAB Oberursel.
Technische Daten
Ausführung : elektrisch
Fördervolumen : 20 m3/h / 60 m3/h
Mindestfördervolumen : 30 m3/h
Luftrichtung : Entlüftung
Spannungsart : Wechselstrom
Bemessungsspannung : 230 V
Netzfrequenz : 50 Hz / 60 Hz
Leistungsaufnahme : 3,5 W
IMax : 0,9 A
Schutzart : IP X5
Netzzuleitung : 3 x 1,5 mm2
Einbauort : Wand / Decke
Einbauart : Aufputz
Systemart : zentral
Material : Kunststoff
Farbe : verkehrsweiß, ähnlich RAL 9016
Gewicht : 1,49 kg
Gewicht mit Verpackung : 2,03 kg
Filterklasse : ISO Coarse 30 % (G2)
Breite : 236 mm
Höhe : 236 mm
Tiefe : 217,5 mm
Breite mit Verpackung : 255 mm
Höhe mit Verpackung : 340 mm
Tiefe mit Verpackung : 255 mm
Fördermitteltemperatur bei IMax : 40  C
Nachlaufzeit : 6 min (Nachlaufzeit bei Verwendung eines
optionalen Schalters (z.B. Lichtschalter) verfügbar)
Schalldruckpegel : 26 dB(A) / 33 dB(A) (Angabe gemäß
DIN 18017-3 bei eineräqivalenten Absorptionsfläche AL =
10 m2)
Verpackungseinheit : 1 Stück
Sortiment : B
GTIN (EAN) : 4012799841883
Hersteller: MAICO
Centro-H-APB Aufputz-Abluftelement, Brandschutz
Artikelnummer: 0084.0188
Menge: 1,000 Stck

**10.133 DS RC Funkschalter Funkschalter zum drahtlosen Schalten von ECA ... ipro RC/RCH-, ER 100**
EnOcean-Funkschalter.
Der Funkschalter kann einzeln mit den Ventilatoren ECA
... ipro RC/RCH, ER 100 RC oder mit dem MAICOsmart
System verwendet werden.
Ebenfalls kann der Funkschalter in Kombination mit dem
EnOcean-Steckmodul E-SM verwendet werden, um die
zentralen Lüftungsgeräte WS 75 Powerbox, WS 120 Trio,
WS 160 Flat, WS 170, WS 300 Flat, WS 320/470 sowie WR
310/410 per EnOcean steuern zu können.
Für Sanierungen und nachträgliche Installation - kein
Maler- oder Tapezieraufwand.
Fliesen müssen nicht abgeschlagen oder erneuert werden.
Einsatz überall dort, wo keine Steuerleitung
installiert werden kann.
Funkschalter ist mobil einsetzbar.
Funkschalter benötigt keine Batterie.
Funkschalter kann angeschraubt oder auf Glasflächen
geklebt werden.
Einfaches Einlernen der Sender erspart aufwändige
Programmierarbeit.
Technische Daten
Batterie : nicht notwendig
Schutzart : IP 20
Netzzuleitung : nicht notwendig
Einbauort : Wand
Einbauart : Aufputz
Material : Kunststoff
Farbe : reinweiß, ähnlich RAL 9010
Gewicht : 0,07 kg
Gewicht mit Verpackung : 0,12 kg
Breite : 83 mm
Höhe : 83 mm
Tiefe : 16 mm
Breite mit Verpackung : 87 mm
Höhe mit Verpackung : 87 mm
Tiefe mit Verpackung : 75 mm
Umgebungstemperatur : -25  C bis 65  C
Funkfrequenz : 868,3 MHz
Anzahl Funkkanäle : 4 Kanäle
Reichweite im Gebäude : 30 m
Verpackungseinheit : 1 Stück
Sortiment : C
GTIN (EAN) : 4012799578321
Hersteller: MAICO
DS RC Funkschalter
Artikelnummer: 0157.0832
Menge: 1,000 Stck

**10.134 ZEG2 EC Zentrales Abluftgerät Zentrales Abluftgerät mit Feuchtesensor/Feuchtesteuerung ohne Wärmerüc**
Merkmale:
Zentrales Entlüftungsgerät.
Zur gleichzeitigen Entlüftung mehrerer Räume in
Einfamilienhäusern oder Wohnungen.
Schutzart IP 20.
Gehäuse einfach zu reinigen.
Das Gerät ist mit einem leise laufenden und
energieeffizienten EC-Motor ausgestattet.
Mit 5 möglichen Abluftanschlüssen (3 x DN 125, 1 x DN
125/DN 160) und 1 x DN 160 = "Sollbruchstelle")
Mit einem Fortluftstutzen DN 125.
Motor und die Elektronik sind integriert.
Max. sind 28 Drehzahlstufen möglich.
Standardmäßig auf die Stufen 1(a*) = "Niedrig", 3(a*) =
"Normal" und 11 (a*) = "Hoch" voreingestellt.
Die voreingestellten Drehzahlstufen können problemlos
über sogenannte DIP-Schalter verändert werden.
Mit integriertem Feuchtigkeitssensor für automatische
feuchteabhängige Ansteuerung.
Kabellose Fernbedienung ZEG2 EC-FB im Lieferumfang
enthalten.
* = es gibt die Kennlinie "a" und die Kennlinie "b", je
nach Einstellung des DIP-Schalters 7
Steuerung:
Kabellose Fernbedienung ZEG2 EC-FB mit
Feuchtigkeitssensor-Ansteuerung und 6 Einstelltasten
(Feuchtigkeitssensor ist im ZEG2 EC enthalten).
Funkfrequenz 868,3 MHz.
Abmessungen (HxBxT): 83x80x28 mm.
Schutzart: IP 30.
Statusanzeigen per LED.
Einstellungen
Abwesenheits-Betrieb ('Energiesparmodus)
Automatik-Betrieb regelt Lüftungsstufe gemäß den
ermittelten Feuchtesensor-Messwerten
Timer-Betrieb(15/30/60Minuten) in Stufe 'Hoch - dann
wieder zuletzt gewählte Stufe
1. Niedrige Drehzahl - Standardposition bei Nacht
2. Normale Drehzahl - Standardposition bei Tag
3. Hohe Drehzahl - beim Kochen und Duschen
Zum Automatik-Betrieb: In dieser Position läuft das
Abluftgerät bei niedriger Drehzahl bis ein deutlicher
Anstieg der relativen Luftfeuchtigkeit in der Abluft
innerhalb von 3 Minuten (einstellbar 5 % oder 10 % mit
DIP-Schalter 7) gemessen wird. Das Gerät schaltet dann
von Stufe "Niedrig" (1) auf "Normal" (2) oder "Hoch"
(3) je nach Einstellung von DIP-Schalter 7. Wird ein
Absinken der Feuchte festgestellt läuft das ZEG2 EC für
15 oder 30 Minuten in Stufe 'Normal, bzw. 'Hoch
(Nachlaufzeit mit DIP-Schalter 8 einstellbar).
Anschließend schaltet das Gerät auf Stufe 'Niedrig
zurück.
Zum Abwesenheits-Betrieb: Das ZEG2 EC läuft im
Energiesparmodus und reagiert nicht auf den
Feuchtesensor.
Montagehinweise:
Die Fernbedienung ZEG2 EC-FB kann in feuchten Räumen
installiert werden, aber nicht direkt in der
Duschkabine. Es darf kein Spritzwasser an die
Fernbedienung gelangen (Relative Feuchte max. 90 %).
Das ZEG2 EC Gerät muss in einem trockenen Raum
aufgestellt werden, es darf nicht mit Spritzwasser in
Berührung kommen (Relative Feuchte max. 90 %).
Elektrischer Anschluss:
Flexibles Anschlusskabel ca. 1,2 m lang.
Technische Daten
Fördervolumen : 535 m3/h / 600 m3/h (Systemdruck bei
200 Pa bzw. Systemdruck bei 100 Pa)
Drehzahlsteuerbar : +
SEC average : -20,6 kWh/(m2*a)
Energieeffizienzklasse : D
Spannungsart : Wechselstrom
Bemessungsspannung : 230 V
Netzfrequenz : 50 Hz
Leistungsaufnahme : 2 W - 85 W
IMax : 0,05 A - 0,8 A
Schutzart : IP 20
Aufstellungsort : Keller / Speicher / Kniestock /
Hauswirtschaftsraum / Heizungsraum / Technikraum
Einbaulage : senkrecht / waagerecht
Systemart : zentral
Material : Kunststoff
Farbe : weiß
Gewicht : 4,59 kg
Gewicht mit Verpackung : 5,14 kg
Anschlussdurchmesser : 125 mm
Breite : 443 mm
Höhe : 463 mm
Tiefe : 303 mm
Breite mit Verpackung : 455 mm
Höhe mit Verpackung : 485 mm
Tiefe mit Verpackung : 315 mm
Verpackungseinheit : 1 Stück
Sortiment : K
GTIN (EAN) : 4012799862062
Hersteller: MAICO
ZEG2 EC Zentrales Abluftgerät
Artikelnummer: 0086.0206
Menge: 1,000 Stck

**10.135 ALD 10 Außenluftdurchlass Außenluftdurchlass zur dezentralen Wohnungsbelüftung, stufenlos reguli**
Außenluftdurchlass zur zugfreien, dezentralen
Wohnungsbelüftung.
Stufenlose Regulierung des Luftstroms.
Kein elektrischer Anschluss notwendig.
Verpackungseinheit: Innenteil, Staub- bzw.
Insektenfilter, Wandhülse bis 500 mm, Außengitter mit
Fliegengitter.
Zubehör: Sturmsicherung ALDS 10, Ersatzfilter ALDF 10.
Technische Daten
Luftrichtung : Belüftung
Max. Volumenstrom : 32 m3/h / Bei 10 Pa
Einbauort : Wand
Material : Kunststoff
Farbe : reinweiß, ähnlich RAL 9010
Gewicht : 0,98 kg
Gewicht mit Verpackung : 1,21 kg
Filterart : Staubfilter
Filterklasse : ISO Coarse 30 % (G2)
Klappenart : manuell
Nennweite : 100 mm
Breite : 150 mm
Höhe : 150 mm
Tiefe : 580 mm
Breite mit Verpackung : 280 mm
Höhe mit Verpackung : 155 mm
Tiefe mit Verpackung : 280 mm
Umgebungstemperatur : 60  C
Bewertete max. Element-Normschallpegeldifferenz Dn,w :
31 dB
Verpackungseinheit : 1 Stück
Sortiment : B
GTIN (EAN) : 4012799520542
Hersteller: MAICO
ALD 10 Außenluftdurchlass
Artikelnummer: 0152.0054
Menge: 1,000 Stck

**10.136 ALDS 10 Sturmsicherung Sturmsicherung zur Regulierung des Luftstroms bei starkem oder böigem**
Sturmsicherung zur Regulierung des Luftstroms bei
starkem oder böigem Wind.
Zubehör für Außenluftdurchlässe ALD 10.
Montage durch Einschieben in die Wandhülse.
Technische Daten
Luftrichtung : Belüftung
Material Gehäuse : Polystyrol
Membranmaterial : Spezialsilikon
Gewicht : 0,05 kg
Gewicht mit Verpackung : 0,06 kg
Geeignet für Nennweite : 100 mm
Breite : 120 mm
Höhe : 120 mm
Tiefe : 90 mm
Breite mit Verpackung : 200 mm
Höhe mit Verpackung : 80 mm
Tiefe mit Verpackung : 200 mm
Verpackungseinheit : 1 Stück
Sortiment : B
GTIN (EAN) : 4012799520566
Hersteller: MAICO
ALDS 10 Sturmsicherung
Artikelnummer: 0152.0056
Menge: 1,000 Stck

**10.137 ALD 125 Außenluftdurchlass Schallgedämmter Außenluftdurchlass zur dezentralen Wohnungsbelüftung m**
Außenluftdurchlass zur zugfreien, dezentralen
Wohnungsbelüftung.
Klappenart: Manuell (0 % oder 100 % Stellung).
Sehr gute Dämmung.
Flaches optisch ansprechendes Design.
Gute Luftverteilung.
Kein elektrischer Anschluss notwendig.
Verpackungseinheit ALD 125: Innenteil aus Kunststoff,
Staubfilter ISO Coarse 30 % (G2), Wandhülse bis 500 mm
mit Sturmsicherung und Schalldämmung, manuelle Klappe,
quadratisches Außengitter aus Kunststoff inkl.
Fliegengitter.
Verpackungseinheit ALD 125 VA: Innenteil aus
Kunststoff, Staubfilter ISO Coarse 30 % (G2), Wandhülse
bis 500 mm mit Sturmsicherung und Schalldämmung,
manuelle Klappe, rundes Außengitter aus Edelstahl inkl.
Fliegengitter.
Zubehör: Ersatzfilter ALDF 125/160 G2 oder ALDF 125/160
G3.
Technische Daten
Luftrichtung : Belüftung
Max. Volumenstrom : 30 m3/h
Einbauort : Wand
Material Gitter : Kunststoff
Material Gehäuse : Kunststoff
Farbe : reinweiß, ähnlich RAL 9010
Gewicht : 1,09 kg
Gewicht mit Verpackung : 1,35 kg
Filterart : Staubfilter
Filterklasse : ISO Coarse 30 % (G2)
Klappenart : manuell, arretierbar
Nennweite : 125 mm
Breite : 159 mm
Höhe : 159 mm
Tiefe : 572 mm
Breite mit Verpackung : 170 mm
Höhe mit Verpackung : 180 mm
Tiefe mit Verpackung : 590 mm
Umgebungstemperatur : 60  C
Bewertete max. Element-Normschallpegeldifferenz Dn,w :
47 dB
Verpackungseinheit : 1 Stück
Sortiment : B
GTIN (EAN) : 4012799520672
Hersteller: MAICO
ALD 125 Außenluftdurchlass
Artikelnummer: 0152.0067
Menge: 1,000 Stck

**10.138 ALD 125 Außenluftdurchlass Schallgedämmte Außenluftdurchlässe zur dezentralen Wohnungsbelüftung m**
Außenluftdurchlass zur zugfreien, dezentralen
Wohnungsbelüftung.
Klappenart: Manuell (0 % oder 100 % Stellung).
Sehr gute Dämmung.
Flaches optisch ansprechendes Design.
Gute Luftverteilung.
Kein elektrischer Anschluss notwendig.
Verpackungseinheit ALD 125: Innenteil aus Kunststoff,
Staubfilter ISO Coarse 30 % (G2), Wandhülse bis 500 mm
mit Sturmsicherung und Schalldämmung, manuelle Klappe,
quadratisches Außengitter aus Kunststoff inkl.
Fliegengitter.
Verpackungseinheit ALD 125 VA: Innenteil aus
Kunststoff, Staubfilter ISO Coarse 30 % (G2), Wandhülse
bis 500 mm mit Sturmsicherung und Schalldämmung,
manuelle Klappe, rundes Außengitter aus Edelstahl inkl.
Fliegengitter.
Zubehör: Ersatzfilter ALDF 125/160 G2 oder ALDF 125/160
G3.
Technische Daten
Luftrichtung : Belüftung
Max. Volumenstrom : 30 m3/h
Einbauort : Wand
Material Gitter : Kunststoff (Innengitter) / Edelstahl
(Außengitter)
Material Gehäuse : Kunststoff
Farbe : reinweiß, ähnlich RAL 9010
Gewicht : 1,18 kg
Gewicht mit Verpackung : 1,44 kg
Filterart : Staubfilter
Filterklasse : ISO Coarse 30 % (G2)
Klappenart : manuell, arretierbar
Nennweite : 125 mm
Breite : 159 mm
Höhe : 159 mm
Tiefe : 572 mm
Breite mit Verpackung : 170 mm
Höhe mit Verpackung : 180 mm
Tiefe mit Verpackung : 590 mm
Umgebungstemperatur : 60  C
Bewertete max. Element-Normschallpegeldifferenz Dn,w :
47 dB
Verpackungseinheit : 1 Stück
Sortiment : B
GTIN (EAN) : 4012799520689
Hersteller: MAICO
ALD 125 VA Außenluftdurchlass
Artikelnummer: 0152.0068
Menge: 1,000 Stck

**10.139 ALD 125 Ausbau-Set Ausbau-Set für schallgedämmter Außenluftdurchlass DN 125 zur dezentral**
Schallgedämmter Außenluftdurchlass zur zugfreien,
dezentralen Wohnungsbelüftung nach DIN 1946-6.
Durchmesser: 125 mm.
Klappenart: Manuell (0 % oder 100 % Stellung).
Sehr gute Schalldämmung.
Flaches optisch ansprechendes Design.
Die Innenblende ist mit einer rückseitigen
Kondensatschutzdämmung ausgestattet.
Der integrierte Filter befindet sich hinter der
Innenblende und ist ohne Werkzeug leicht wechselbar.
Gute Luftverteilung.
Kein elektrischer Anschluss notwendig.
Einsetzbar bis 540 mm.
Optional mit Sturmsicherung ALDS 125/160 ausstattbar.
Verpackungseinheit: Innenteil aus Kunststoff,
Staubfilter ISO Coarse 30 % (G2), Schalldämmrohr.
Zubehör: Ersatzfilter ALDF 125/160 G2 oder ALDF 125/160
G3.
Technische Daten
Luftrichtung : Belüftung
Max. Volumenstrom : 30 m3/h
Einbauort : Wand
Material : Kunststoff
Material Gitter : Kunststoff
Material Gehäuse : Melamin
Farbe : reinweiß, ähnlich RAL 9010
Gewicht : 1,1 kg
Gewicht mit Verpackung : 1,4 kg
Filterart : Staubfilter
Filterklasse : ISO Coarse 30 % (G2)
Klappenart : manuell, arretierbar
Nennweite : 125 mm
Breite : 159 mm
Höhe : 159 mm
Tiefe : 572 mm
Breite mit Verpackung : 170 mm
Höhe mit Verpackung : 180 mm
Tiefe mit Verpackung : 590 mm
Umgebungstemperatur : 60  C
Bewertete max. Element-Normschallpegeldifferenz Dn,w :
47 dB
Verpackungseinheit : 1 Stück
Sortiment : B
GTIN (EAN) : 4012799520948
Hersteller: MAICO
ALD 125 A Ausbau-Set
Artikelnummer: 0152.0094
Menge: 1,000 Stck

**10.140 ALD 125 Ausbau-Set Ausbau-Set (A-Set) ergänzt die vormontierte Rohbauhülse RH 125 und bes**
Das Ausbau-Set (A-Set) ergänzt die vormontierte
Rohbauhülse RH 125 und besteht aus der raumseitigen
Innenblende im diskreten Design mit Standardfilter und
dem Schalldämmrohr.
Das Schalldämmrohr wird in die Rohbauhülse
eingeschoben.
Das Außengitter ist separat zu bestellen: Außengitter
ALD 125 AK, ALD 125 AE oder Laibungselement ALD 125 LE.
ALD 125 ZLV 80 dB A-Set, bestehend aus::
Innenblende, Material ABS-Kunststoff, Farbe weiß,
ähnlich RAL 9003; Standardfilter ISO Coarse 30 % (G2).
Schalldämmrohr (Material PU) Ï Innen 80 mm, (passend
für Rohbauhülse RH 125).
Technische Daten
Luftrichtung : Zuluft
Max. Volumenstrom : 17 m3/h / 25 m3/h / 27 m3/h / 40
m3/h / bei 4 Pa / bei 8 Pa / bei 10 Pa / bei 20 Pa
Einbauort : Außenwand
Material : Innenteil: ABS-Kunststoff, Schalldämmrohr:
PU
Material Gehäuse : Kunststoff
Farbe : schwarz / weiß
Gewicht : 0,3 kg
Gewicht mit Verpackung : 0,53 kg
Filterart : Staub- und Insektenfilter
Filterklasse : ISO Coarse 30 % (G2)
Nennweite : 80 mm
Breite : 160 mm
Höhe : 160 mm
Tiefe : 560 mm
Breite mit Verpackung : 210 mm
Höhe mit Verpackung : 195 mm
Tiefe mit Verpackung : 570 mm
Umgebungstemperatur : 60  C
Bewertete max. Element-Normschallpegeldifferenz Dn,w :
48 dB (51 dB / bei Rohrlänge 300 mm /bei Rohrlänge 500
mm)
Verpackungseinheit : 1 Set
Sortiment : B
GTIN (EAN) : 4012799520962
Hersteller: MAICO
ALD 125 ZLV 80 dB A-Set Ausbau-Set
Artikelnummer: 0152.0096
Menge: 1,000 Stck

**10.141 ALD 125 Außengitter Außengitter für ALD 125 A / ALD 125 ZLV 80 dB A-Set, Farbe weiß ähnl.**
Außengitter als Wandabschluss für ALD Ausbauset.
Schlagregensicher.
Adapter für die Rohbauhülse sind im Lieferumfang.
Mit verdeckten Schraubenlöchern.
Material Kunststoff, witterungs- und UV-beständig.
Technische Daten
Luftrichtung : Belüftung
Einbauort : Wand
Material : Kunststoff
Farbe : reinweiß, ähnlich RAL 9010
Gewicht : 0,1 kg
Gewicht mit Verpackung : 0,2 kg
Nennweite : 125 mm
Breite : 150 mm
Höhe : 150 mm
Tiefe : 52 mm
Breite mit Verpackung : 152 mm
Höhe mit Verpackung : 152 mm
Tiefe mit Verpackung : 57 mm
Umgebungstemperatur : 60  C
Verpackungseinheit : 1 Stück
Sortiment : B
GTIN (EAN) : 4012799591672
Hersteller: MAICO
ALD 125 AK Außengitter
Artikelnummer: 0059.0167
Menge: 1,000 Stck

**10.142 ALD 125 Außengitter Außengitter für ALD 125 A / ALD 125 ZLV 80 dB A-Set, Material: Edelsta**
Außengitter als Wandabschluss für ALD Ausbauset.
Schlagregensicher.
Mit integriertem Fliegengitter.
Material Edelstahl (V2A).
Technische Daten
Luftrichtung : Belüftung
Einbauort : Wand
Material : Edelstahl
Farbe : Edelstahl, gebürstet
Gewicht : 0,18 kg
Gewicht mit Verpackung : 0,19 kg
Nennweite : 125 mm
Breite : 150 mm
Höhe : 150 mm
Tiefe : 58 mm
Breite mit Verpackung : 152 mm
Höhe mit Verpackung : 152 mm
Tiefe mit Verpackung : 60 mm
Umgebungstemperatur : 60  C
Verpackungseinheit : 1 Stück
Sortiment : B
GTIN (EAN) : 4012799503347
Hersteller: MAICO
ALD 125 AE Außengitter
Artikelnummer: 0150.0334
Menge: 1,000 Stck

**10.143 RH 125 Rohbauhülse Rohbauhülse, DN 125, inkl. 2x Putzschutzdeckel, Material: PVC**
Rohbauhülse zur Wanddurchführung.
Verwendbar für Außenluftdurchlässe im Systemdurchmesser
125 mm.
Länge: 540 mm, auf Wanddicke kürzbar.
Lieferumfang: 1 x Rohbauhülse, 2 x Putzschutzdeckel, 1
x Satz Montagekeile zum Ausrichten für Gefälle nach
außen.
Technische Daten
Luftrichtung : Belüftung
Einbauort : Wand
Material : Kunststoff
Farbe : grau
Gewicht : 1,04 kg
Gewicht mit Verpackung : 1,17 kg
Nennweite : 125 mm
Breite : 125 mm
Höhe : 125 mm
Tiefe : 540 mm
Breite mit Verpackung : 130 mm
Höhe mit Verpackung : 130 mm
Tiefe mit Verpackung : 545 mm
Umgebungstemperatur : 60  C
Verpackungseinheit : 1 Stück
Sortiment : B
GTIN (EAN) : 4012799591665
Hersteller: MAICO
RH 125 Rohbauhülse
Artikelnummer: 0059.0166
Menge: 1,000 Stck

**10.144 ALD 125 Laibungselement Laibungselement ALD 125 LE ist die passende Ergänzung zur Rohbauhülse**
Das Laibungselement ALD 125 LE ist als wahlweise
Ergänzung zur Rohbauhülse RH 125 zu sehen und dient dem
Verzug mit Flachkanal in einem WDVS
Wärmedämmverbundsystem.
Das Edelstahl-Außengitter ist dabei in der
Fensterlaibung angeordnet.
Architektonisch anspruchsvolle Lösung, da
Fensterlaibungsgitter von der Fassadenansicht des
Gebäudes kaum sichtbar ist.
Technische Daten
Luftrichtung : Zuluft
Max. Volumenstrom : 14 m3/h / 20 m3/h / 22 m3/h / bei 4
Pa / bei 8 Pa / bei10 Pa
Einbauort : Außenwand / Außengitter in der
Fensterlaibung / Außenwand im WDVS
Material : Winkelstück und Flachkanal: HIPS,
Außengitter: Edelstahl gebürstet
Material Gehäuse : Kunststoff / Edelstahl
Brandverhalten : Klassifizierung nach DIN EN 13 501-1:
"E"
Farbe : weiß, ähnlich RAL 9003
Gewicht : 1,35 kg
Gewicht mit Verpackung : 1,94 kg
Nennweite : 125 mm
Breite : 640 mm
Höhe : 240 mm
Tiefe : 145 mm
Breite mit Verpackung : 641 mm
Höhe mit Verpackung : 250 mm
Tiefe mit Verpackung : 170 mm
Nennweite Schutzrohr : 125 mm
Umgebungstemperatur : 60  C
Bewertete Element-Normschallpegeldifferenz Dn,w : 48
dB / 52 dB (in Kombination mit ZLV-80 dB bei Rohrlänge
240 mm /in Kombination mit ZLV-80 dB bei Rohrlänge 400
mm)
Bewertetes Schalldämmmass Rw,R : 17 dB / 21 dB (in
Kombination mit ZLV-80 dB bei Rohrlänge 240 mm /in
Kombination mit ZLV-80 dB bei Rohrlänge 400 mm)
Verpackungseinheit : 1 Stück
Sortiment : B
GTIN (EAN) : 4012799320272
Hersteller: MAICO
ALD 125 LE Laibungselement
Artikelnummer: 0093.1760
Menge: 1,000 Stck

**10.145 FK-K500 Flachkanalverlängerung Flachkanalverlängerung, Nippelmaß, zum Einschieben in Formteile mit Mu**
Flachkanalverlängerung, Nippelmaß, zum Einschieben in
Formteil.
Technische Daten
Luftrichtung : Belüftung
Einbauort : Dämmschicht / Fensterlaibung
Material : PVC
Brandverhalten : Klassifizierung nach DIN EN 13 501-1:
"E"
Farbe : weiß
Gewicht : 0,72 kg
Gewicht mit Verpackung : 0,74 kg
Breite : 500 mm
Höhe : 25 mm
Tiefe : 225 mm
Breite mit Verpackung : 501 mm
Höhe mit Verpackung : 26 mm
Tiefe mit Verpackung : 226 mm
Umgebungstemperatur : 60  C
Verpackungseinheit : 1 Stück
Sortiment : B
GTIN (EAN) : 4012799591702
Hersteller: MAICO
FK-K500 Flachkanalverlängerung
Artikelnummer: 0059.0170
Menge: 1,000 Stck

**10.146 FK-HB-45 Horizontalbogen Horizontalbogen 45, Muffenmaß**
Horizontalbogen, Muffenmaß.
Technische Daten
Luftrichtung : Belüftung
Einbauort : Dämmschicht / Fensterlaibung
Material : PS
Farbe : weiß
Gewicht : 0,21 kg
Gewicht mit Verpackung : 0,22 kg
Winkelmass : 45
Breite : 250 mm
Höhe : 36 mm
Tiefe : 230 mm
Breite mit Verpackung : 251 mm
Höhe mit Verpackung : 37 mm
Tiefe mit Verpackung : 231 mm
Umgebungstemperatur : 60  C
Verpackungseinheit : 1 Stück
Sortiment : B
GTIN (EAN) : 4012799592075
Hersteller: MAICO
FK-HB-45 Horizontalbogen
Artikelnummer: 0059.0207
Menge: 1,000 Stck

**10.147 FK-HB-90 Horizontalbogen Horizontalbogen 90, Muffenmaß**
Horizontalbogen, Muffenmaß.
Technische Daten
Luftrichtung : Belüftung
Einbauort : Dämmschicht / Fensterlaibung
Material : HIPS
Brandverhalten : Klassifizierung nach DIN EN 13 501-1:
"E"
Farbe : weiß
Gewicht : 0,35 kg
Gewicht mit Verpackung : 0,36 kg
Winkelmass : 90
Breite : 265 mm
Höhe : 35 mm
Tiefe : 265 mm
Breite mit Verpackung : 266 mm
Höhe mit Verpackung : 36 mm
Tiefe mit Verpackung : 266 mm
Umgebungstemperatur : 60  C
Verpackungseinheit : 1 Stück
Sortiment : B
GTIN (EAN) : 4012799591962
Hersteller: MAICO
FK-HB-90 Horizontalbogen
Artikelnummer: 0059.0196
Menge: 1,000 Stck

**10.148 FK-V Flachkanalverbinder Flachkanalverbinder, Muffenmaß**
Flachkanalverbinder, Muffenmaß.
Technische Daten
Luftrichtung : Belüftung
Einbauort : Dämmschicht / Fensterlaibung
Material : HIPS
Brandverhalten : Klassifizierung nach DIN EN 13 501-1:
"E"
Farbe : weiß
Gewicht : 0,8 kg
Gewicht mit Verpackung : 0,9 kg
Breite : 240 mm
Höhe : 37 mm
Tiefe : 52 mm
Breite mit Verpackung : 241 mm
Höhe mit Verpackung : 38 mm
Tiefe mit Verpackung : 53 mm
Umgebungstemperatur : 60  C
Verpackungseinheit : 1 Stück
Sortiment : B
GTIN (EAN) : 4012799591979
Hersteller: MAICO
FK-V Flachkanalverbinder
Artikelnummer: 0059.0197
Menge: 1,000 Stck

**10.149 FK-VW-45 Vertikalwinkel Vertikalwinkel 45, Muffenmaß**
Vertikalwinkel, Muffenmaß.
Technische Daten
Luftrichtung : Belüftung
Einbauort : Dämmschicht / Fensterlaibung
Material : PS
Farbe : weiß
Gewicht : 0,11 kg
Gewicht mit Verpackung : 0,13 kg
Winkelmass : 45
Breite : 239 mm
Höhe : 35 mm
Tiefe : 45 mm
Breite mit Verpackung : 240 mm
Höhe mit Verpackung : 36 mm
Tiefe mit Verpackung : 46 mm
Umgebungstemperatur : 60  C
Verpackungseinheit : 1 Stück
Sortiment : B
GTIN (EAN) : 4012799592082
Hersteller: MAICO
FK-VW-45 Vertikalwinkel
Artikelnummer: 0059.0208
Menge: 1,000 Stck

**10.150 FK-VW-90 Vertikalwinkel Vertikalwinkel 90, Muffenmaß**
Vertikalwinkel, Muffenmaß.
Technische Daten
Luftrichtung : Belüftung
Einbauort : Dämmschicht / Fensterlaibung
Material : HIPS
Brandverhalten : Klassifizierung nach DIN EN 13 501-1:
"E"
Farbe : weiß
Gewicht : 0,11 kg
Gewicht mit Verpackung : 0,13 kg
Winkelmass : 90
Breite : 240 mm
Höhe : 58 mm
Tiefe : 58 mm
Breite mit Verpackung : 241 mm
Höhe mit Verpackung : 59 mm
Tiefe mit Verpackung : 59 mm
Umgebungstemperatur : 60  C
Verpackungseinheit : 1 Stück
Sortiment : B
GTIN (EAN) : 4012799592068
Hersteller: MAICO
FK-VW-90 Vertikalwinkel
Artikelnummer: 0059.0206
Menge: 1,000 Stck

**10.151 ALD AB Rohrabsorber Rohrabsorber für ALD 125 A / ALD 160 A zur Reduktion des Schalls**
Absorber für ALD 125 LE und ALD 160 LE.
Technische Daten
Luftrichtung : Belüftung
Einbauort : Schalldämmrohr
Material : Melaminharz
Material Gehäuse : Melamin
Farbe : grau
Gewicht : 0,09 kg
Gewicht mit Verpackung : 0,1 kg
Breite : 440 mm
Höhe : 78 mm
Tiefe : 27 mm
Breite mit Verpackung : 445 mm
Höhe mit Verpackung : 82 mm
Tiefe mit Verpackung : 30 mm
Umgebungstemperatur : 60  C
Verpackungseinheit : 1 Stück
Sortiment : B
GTIN (EAN) : 4012799592099
Hersteller: MAICO
ALD AB Rohrabsorber
Artikelnummer: 0059.0209
Menge: 1,000 Stck

**10.152 ALD FKAB Flachkanalabsorber Flachkanalabsorber-Set für ALD 125 LE und ALD 160 LE**
Flachkanakabsorber-Set für ALD 125 LE ALD 160 LE zur
besseren Schalldämmung.
Technische Daten
Luftrichtung : Belüftung
Einbauort : Laibungskanal / Fensterlaibung / Wandinnere
Material : Melaminharz
Material Gehäuse : Melamin
Farbe : grau
Gewicht : 0,1 kg
Gewicht mit Verpackung : 0,2 kg
Breite : 225 mm
Höhe : 20 mm
Tiefe : 500 mm
Breite mit Verpackung : 226 mm
Höhe mit Verpackung : 21 mm
Tiefe mit Verpackung : 501 mm
Umgebungstemperatur : 60  C
Verpackungseinheit : 1 Set (3 Stück)
Sortiment : B
GTIN (EAN) : 4012799593225
Hersteller: MAICO
ALD FKAB Flachkanalabsorber
Artikelnummer: 0059.0322
Menge: 1,000 Stck

**10.153 ALDVS 12 Verlängerungsset Verlängerungsset für ALD 125, bestehend aus Wandhülse 500 mm lang und**
Verlängerungsset für Außenluftdurchlässe.
Lieferumfang:
Wandhülse 500 mm lang
Schalldämmrohr 390 mm lang
Technische Daten
Luftrichtung : Belüftung
Einbauort : Außenwand
Material Gehäuse : Kunststoff
Gewicht : 0,6 kg
Gewicht mit Verpackung : 0,6 kg
Geeignet für Nennweite : 125 mm
Länge : 500 mm
Breite : 125 mm
Höhe : 125 mm
Tiefe : 500 mm
Breite mit Verpackung : 125 mm
Höhe mit Verpackung : 125 mm
Tiefe mit Verpackung : 500 mm
Verpackungseinheit : 1 Stück
Geeignet für Produkte : ALD 125 / ALD 125 VA
Sortiment : B
GTIN (EAN) : 4012799520856
Hersteller: MAICO
ALDVS 125 Verlängerungsset
Artikelnummer: 0152.0085
Menge: 1,000 Stck

**10.154 ALDVS 12 Verlängerungsset Verlängerungsset für ALD 125 A**
Verlängerungsset für Außenluftdurchlässe.
Lieferumfang:
Wandhülse 500 mm lang
Schalldämmrohr 390 mm lang
Technische Daten
Luftrichtung : Belüftung
Einbauort : Außenwand
Material Gehäuse : Kunststoff
Farbe : grau
Gewicht : 0,6 kg
Gewicht mit Verpackung : 0,7 kg
Geeignet für Nennweite : 125 mm
Breite : 125 mm
Höhe : 125 mm
Tiefe : 500 mm
Breite mit Verpackung : 126 mm
Höhe mit Verpackung : 126 mm
Tiefe mit Verpackung : 501 mm
Umgebungstemperatur : 60  C
Verpackungseinheit : 1 Stück
Sortiment : B
GTIN (EAN) : 4012799520986
Hersteller: MAICO
ALDVS 125 Verlängerungsset
Artikelnummer: 0152.0098
Menge: 1,000 Stck

**10.155 ALDS 125 Sturmsicherung Sturmsicherung für ALD 125 A / ALD 160 A**
Zubehör für den Außenluftdurchlass ALD 125 A und ALD
160 A.
Sorgt für eine konstante Luftzufuhr bei starkem oder
böigem Wind und begrenzt den Volumenstrom auf max. 30
m3/h.
Wird in der Mitte des Schalldämmrohres positioniert.
Technische Daten
Luftrichtung : Zuluft
Einbauort : Schalldämmrohr
Material : ABS-Kunststoff, Silikon
Material Gehäuse : Kunststoff / Silikon
Farbe : weiß, ähnlich RAL 9010
Gewicht : 0,04 kg
Gewicht mit Verpackung : 0,05 kg
Außendurchmesser : 81 mm
Breite : 95 mm
Höhe : 80 mm
Tiefe : 80 mm
Breite mit Verpackung : 100 mm
Höhe mit Verpackung : 85 mm
Tiefe mit Verpackung : 85 mm
Umgebungstemperatur : 60  C
Verpackungseinheit : 1 Stück
Sortiment : B
GTIN (EAN) : 4012799592105
Hersteller: MAICO
ALDS 125/160 Sturmsicherung
Artikelnummer: 0059.0210
Menge: 1,000 Stck

**10.156 ALDS ZLV Sturmsicherung Sturmsicherung für Wandventil ALD ZLV-80 dB / dBplus**
Zubehör für den Außenluftdurchlass ALD 125 ZLV 80 db
A-Set und ALD 160 ZLV 80 dbPlus A-Set.
Sorgt für eine konstante Luftzufuhr bei starkem oder
böigem Wind und begrenzt den Volumenstrom auf max. 30
m3/h.
Wird am Stutzen der Filtereinheit des raumseitigen
Wandventils montiert.
Technische Daten
Luftrichtung : Zuluft
Einbauort : an dem Stutzen der Filtereinheit
Material : ABS-Kunststoff, Silikon
Material Gehäuse : Kunststoff / Silikon
Farbe : weiß, ähnlich RAL 9010
Gewicht : 0,02 kg
Gewicht mit Verpackung : 0,03 kg
Breite : 95 mm
Höhe : 95 mm
Tiefe : 10 mm
Breite mit Verpackung : 97 mm
Höhe mit Verpackung : 97 mm
Tiefe mit Verpackung : 12 mm
Umgebungstemperatur : 60  C
Verpackungseinheit : 1 Stück
Sortiment : B
GTIN (EAN) : 4012799592204
Hersteller: MAICO
ALDS ZLV 80 dB Sturmsicherung
Artikelnummer: 0059.0220
Menge: 1,000 Stck

**10.157 ALD 160 Außenluftdurchlass Schallgedämmter Außenluftdurchlass zur dezentralen Wohnungsbelüftung m**
Außenluftdurchlass zur zugfreien, dezentralen
Wohnungsbelüftung.
Klappenart: Manuell (0 % oder 100 % Stellung).
Sehr gute Dämmung.
Flaches optisch ansprechendes Design.
Gute Luftverteilung.
Kein elektrischer Anschluss notwendig.
Verpackungseinheit ALD 160: Innenteil aus Kunststoff,
Staubfilter ISO Coarse 30 % (G2), Wandhülse bis 500 mm
mit Sturmsicherung und Schalldämmung, manuelle Klappe,
quadratisches Außengitter aus Kunststoff inkl.
Fliegengitter.
Verpackungseinheit ALD 160 VA: Innenteil aus
Kunststoff, Staubfilter ISO Coarse 30 % (G2), Wandhülse
bis 500 mm mit Sturmsicherung und Schalldämmung,
manuelle Klappe, rundes Außengitter aus Edelstahl inkl.
Fliegengitter.
Zubehör: Ersatzfilter ALDF 125/160 G2 oder ALDF 125/160
G3.
Technische Daten
Luftrichtung : Belüftung
Max. Volumenstrom : 30 m3/h
Einbauort : Wand
Material Gitter : Kunststoff
Material Gehäuse : Kunststoff
Farbe : reinweiß, ähnlich RAL 9010
Gewicht : 1,44 kg
Gewicht mit Verpackung : 1,73 kg
Filterart : Staubfilter
Filterklasse : ISO Coarse 30 % (G2)
Klappenart : manuell, arretierbar
Nennweite : 160 mm
Breite : 175 mm
Höhe : 175 mm
Tiefe : 572,5 mm
Breite mit Verpackung : 190 mm
Höhe mit Verpackung : 190 mm
Tiefe mit Verpackung : 585 mm
Umgebungstemperatur : 60  C
Bewertete max. Element-Normschallpegeldifferenz Dn,w :
53 dB
Verpackungseinheit : 1 Stück
Sortiment : B
GTIN (EAN) : 4012799520696
Hersteller: MAICO
ALD 160 Außenluftdurchlass
Artikelnummer: 0152.0069
Menge: 1,000 Stck

**10.158 ALD 160 Außenluftdurchlass Schallgedämmter Außenluftdurchlass zur dezentralen Wohnungsbelüftung m**
Außenluftdurchlass zur zugfreien, dezentralen
Wohnungsbelüftung.
Klappenart: Manuell (0 % oder 100 % Stellung).
Sehr gute Dämmung.
Flaches optisch ansprechendes Design.
Gute Luftverteilung.
Kein elektrischer Anschluss notwendig.
Verpackungseinheit ALD 160: Innenteil aus Kunststoff,
Staubfilter ISO Coarse 30 % (G2), Wandhülse bis 500 mm
mit Sturmsicherung und Schalldämmung, manuelle Klappe,
quadratisches Außengitter aus Kunststoff inkl.
Fliegengitter.
Verpackungseinheit ALD 160 VA: Innenteil aus
Kunststoff, Staubfilter ISO Coarse 30 % (G2), Wandhülse
bis 500 mm mit Sturmsicherung und Schalldämmung,
manuelle Klappe, rundes Außengitter aus Edelstahl inkl.
Fliegengitter.
Zubehör: Ersatzfilter ALDF 125/160 G2 oder ALDF 125/160
G3.
Technische Daten
Luftrichtung : Belüftung
Max. Volumenstrom : 30 m3/h
Einbauort : Wand
Material Gitter : Kunststoff (Innengitter) / Edelstahl
(Außengitter)
Material Gehäuse : Kunststoff
Farbe : reinweiß, ähnlich RAL 9010
Gewicht : 1,47 kg
Gewicht mit Verpackung : 1,79 kg
Filterart : Staubfilter
Filterklasse : ISO Coarse 30 % (G2)
Klappenart : manuell, arretierbar
Nennweite : 160 mm
Breite : 175 mm
Höhe : 175 mm
Tiefe : 572,5 mm
Breite mit Verpackung : 190 mm
Höhe mit Verpackung : 190 mm
Tiefe mit Verpackung : 585 mm
Umgebungstemperatur : 60  C
Bewertete max. Element-Normschallpegeldifferenz Dn,w :
53 dB
Verpackungseinheit : 1 Stück
Sortiment : B
GTIN (EAN) : 4012799520702
Hersteller: MAICO
ALD 160 VA Außenluftdurchlass
Artikelnummer: 0152.0070
Menge: 1,000 Stck

**10.159 ALD 160 Ausbau-Set Ausbau-Set für schallgedämmter Außenluftdurchlass DN 160 zur dezentral**
Schallgedämmter Außenluftdurchlass zur zugfreien,
dezentralen Wohnungsbelüftung nach DIN 1946-6.
Durchmesser: 160 mm.
Klappenart: Manuell (0 % oder 100 % Stellung).
Sehr gute Schalldämmung.
Flaches optisch ansprechendes Design.
Die Innenblende ist mit einer rückseitigen
Kondensatschutzdämmung ausgestattet.
Der integrierte Filter befindet sich hinter der
Innenblende und ist ohne Werkzeug leicht wechselbar.
Gute Luftverteilung.
Kein elektrischer Anschluss notwendig.
Einsetzbar bis 540 mm.
Optional mit Sturmsicherung ALDS 125/160 ausstattbar.
Verpackungseinheit: Innenteil aus Kunststoff,
Staubfilter ISO Coarse 30 % (G2), Schalldämmrohr.
Zubehör: Ersatzfilter ALDF 125/160 G2 oder ALDF 125/160
G3
Technische Daten
Luftrichtung : Belüftung
Max. Volumenstrom : 30 m3/h
Einbauort : Außenwand
Material : Kunststoff
Material Gitter : Kunststoff
Material Gehäuse : Melamin
Farbe : reinweiß, ähnlich RAL 9010
Gewicht : 1,44 kg
Gewicht mit Verpackung : 1,73 kg
Filterart : Staubfilter
Filterklasse : ISO Coarse 30 % (G2)
Klappenart : manuell, arretierbar
Nennweite : 160 mm
Breite : 175 mm
Höhe : 175 mm
Tiefe : 572,5 mm
Breite mit Verpackung : 190 mm
Höhe mit Verpackung : 190 mm
Tiefe mit Verpackung : 585 mm
Umgebungstemperatur : 60  C
Bewertete max. Element-Normschallpegeldifferenz Dn,w :
53 dB
Verpackungseinheit : 1 Stück
Sortiment : B
GTIN (EAN) : 4012799520955
Hersteller: MAICO
ALD 160 A Ausbau-Set
Artikelnummer: 0152.0095
Menge: 1,000 Stck

**10.160 ALD 160 Ausbau-Set Ausbau-Set (A-Set) ergänzt die vormontierte Rohbauhülse RH 160 und bes**
Das Ausbau-Set (A-Set) ergänzt die vormontierte
Rohbauhülse RH 160 und besteht aus der raumseitigen
Innenblende im diskreten Design mit Standardfilter und
dem Schalldämmrohr.
Das Schalldämmrohr wird in die Rohbauhülse
eingeschoben.
Das Außengitter ist separat zu bestellen: Außengitter
ALD 160 AK, ALD 160 AE oder Laibungselement ALD 160 LE
oder PP 45 LE.
ALD 160 ZLV 80 dBPlus A-Set, bestehend aus::
Innenblende, Material ABS-Kunststoff, Farbe weiß,
ähnlich RAL 9003; Standardfilter ISO Coarse 30 % (G2).
Schalldämmrohr (Material PU) Ï Innen 80 mm, (passend
für Rohbauhülse RH 160).
Technische Daten
Luftrichtung : Zuluft
Max. Volumenstrom : 17 m3/h / 25 m3/h / 27 m3/h / bei 4
Pa / bei 8 Pa / Bei10 Pa
Einbauort : Außenwand
Material : Innenteil: ABS-Kunststoff, Schalldämmrohr:
PU
Material Gehäuse : Kunststoff
Farbe : schwarz / weiß
Gewicht : 0,46 kg
Gewicht mit Verpackung : 0,69 kg
Filterart : Staub- und Insektenfilter
Filterklasse : ISO Coarse 30 % (G2)
Nennweite : 80 mm
Breite : 180 mm
Höhe : 180 mm
Tiefe : 560 mm
Breite mit Verpackung : 210 mm
Höhe mit Verpackung : 195 mm
Tiefe mit Verpackung : 570 mm
Umgebungstemperatur : 60  C
Bewertete max. Element-Normschallpegeldifferenz Dn,w :
52 dB (58 dB / bei Rohrlänge 300 mm/bei Rohrlänge 500
mm)
Verpackungseinheit : 1 Set
Sortiment : B
GTIN (EAN) : 4012799520979
Hersteller: MAICO
ALD 160 ZLV 80 dBPlus A-Set Ausbau-Set
Artikelnummer: 0152.0097
Menge: 1,000 Stck

**10.161 ALD 160 Außengitter Außengitter für ALD 160 A / ALD 160 ZLV 80 dBplus A-Set, Farbe weiß äh**
Außengitter als Wandabschluss für ALD Ausbauset.
Schlagregensicher.
Adapter für die Rohbauhülse sind im Lieferumfang.
Mit verdeckten Schraubenlöchern.
Material Kunststoff, witterungs- und UV-beständig.
Technische Daten
Luftrichtung : Belüftung
Einbauort : Wand
Material : Kunststoff
Farbe : reinweiß, ähnlich RAL 9010
Gewicht : 0,2 kg
Gewicht mit Verpackung : 0,23 kg
Nennweite : 160 mm
Breite : 175 mm
Höhe : 175 mm
Tiefe : 52 mm
Breite mit Verpackung : 177 mm
Höhe mit Verpackung : 177 mm
Tiefe mit Verpackung : 57 mm
Umgebungstemperatur : 60  C
Verpackungseinheit : 1 Stück
Sortiment : B
GTIN (EAN) : 4012799591689
Hersteller: MAICO
ALD 160 AK Außengitter
Artikelnummer: 0059.0168
Menge: 1,000 Stck

**10.162 ALD 160 Außengitter Außengitter für ALD 160 A / ALD 160 ZLV 80 dBplus A-Set, Material: Ede**
Außengitter als Wandabschluss für ALD Ausbauset.
Schlagregensicher.
Mit integriertem Fliegengitter.
Material Edelstahl (V2A).
Technische Daten
Luftrichtung : Belüftung
Einbauort : Wand
Material : Edelstahl
Farbe : Edelstahl, gebürstet
Gewicht : 0,24 kg
Gewicht mit Verpackung : 0,25 kg
Nennweite : 160 mm
Breite : 180 mm
Höhe : 180 mm
Tiefe : 58 mm
Breite mit Verpackung : 182 mm
Höhe mit Verpackung : 182 mm
Tiefe mit Verpackung : 60 mm
Umgebungstemperatur : 60  C
Verpackungseinheit : 1 Stück
Sortiment : B
GTIN (EAN) : 4012799503354
Hersteller: MAICO
ALD 160 AE Außengitter
Artikelnummer: 0150.0335
Menge: 1,000 Stck

**10.163 RH 160 Rohbauhülse Rohbauhülse, DN 160, inkl. 2x Putzschutzdeckel, Material: PVC**
Rohbauhülse zur Wanddurchführung.
Verwendbar für PushPull-Systeme und Außenluftdurchlässe
im Systemdurchmesser 160 mm.
Länge: 540 mm, auf Wanddicke kürzbar.
Weitere Länge erhältlich: RH 160 L mit 800 mm.
Lieferumfang: 1 x Rohbauhülse, 2 x Putzschutzdeckel, 1
x Satz Montagekeile zum Ausrichten für Gefälle nach
außen.
Technische Daten
Luftrichtung : Belüftung
Einbauort : Wand
Material : Kunststoff
Farbe : grau
Gewicht : 1,34 kg
Gewicht mit Verpackung : 1,47 kg
Nennweite : 160 mm
Breite : 160 mm
Höhe : 160 mm
Tiefe : 540 mm
Breite mit Verpackung : 165 mm
Höhe mit Verpackung : 165 mm
Tiefe mit Verpackung : 545 mm
Umgebungstemperatur : 60  C
Verpackungseinheit : 1 Stück
Sortiment : K
GTIN (EAN) : 4012799591696
Hersteller: MAICO
RH 160 Rohbauhülse
Artikelnummer: 0059.0169
Menge: 1,000 Stck

**10.164 RH 160 L Rohbauhülse Rohbauhülse, DN 160, Länge 800mm, inkl. 2x Putzschutzdeckel, Material:**
Rohbauhülse zur Wanddurchführung.
Verwendbar für PushPull-Systeme und Außenluftdurchlässe
im Systemdurchmesser 160 mm.
Länge: 800 mm, auf Wanddicke kürzbar.
Weitere Länge erhältlich: RH 160 mit 540 mm.
Lieferumfang: 1 x Rohbauhülse, 2 x Putzschutzdeckel, 1
x Satz Montagekeile zum Ausrichten für Gefälle nach
außen.
Technische Daten
Luftrichtung : Belüftung
Einbauort : Außenwand
Material : Kunststoff
Farbe : grau
Gewicht : 1,91 kg
Gewicht mit Verpackung : 2,05 kg
Nennweite : 160 mm
Breite : 160 mm
Höhe : 160 mm
Tiefe : 800 mm
Breite mit Verpackung : 165 mm
Höhe mit Verpackung : 165 mm
Tiefe mit Verpackung : 815 mm
Verpackungseinheit : 1 Stück
Sortiment : K
GTIN (EAN) : 4012799592365
Hersteller: MAICO
RH 160 L Rohbauhülse
Artikelnummer: 0059.0236
Menge: 1,000 Stck

**10.165 ALD 160 Laibungselement Laibungselement ALD 160 LE ist die passende Ergänzung zur Rohbauhülse**
ALD 160 LE ist die passende Ergänzung zur Rohbauhülse
RH 160.
Bestehend aus::
1x Winkelstück mit rundem Anschluss DN 150
1x Flachkanal B/H/L: 233 / 29 / 500 mm
1x Außengitter aus Edelstahl B/H: 63 / 281 mm
Technische Daten
Luftrichtung : Zuluft
Max. Volumenstrom : 14 m3/h / 20 m3/h / 22 m3/h / bei 4
Pa / bei 8 Pa / bei10 Pa
Einbauort : Außenwand / Außengitter in der
Fensterlaibung / Außenwand im WDVS
Material : Winkelstück und Flachkanal: HIPS,
Außengitter: Edelstahl gebürstet
Material Gehäuse : Kunststoff / Edelstahl
Brandverhalten : Klassifizierung nach DIN EN 13 501-1:
"E"
Farbe : weiß, ähnlich RAL 9003
Gewicht : 1,39 kg
Gewicht mit Verpackung : 2,1 kg
Nennweite : 150 mm
Breite : 640 mm
Höhe : 240 mm
Tiefe : 95 mm
Breite mit Verpackung : 715 mm
Höhe mit Verpackung : 250 mm
Tiefe mit Verpackung : 225 mm
Nennweite Schutzrohr : 160 mm
Umgebungstemperatur : 60  C
Bewertete Element-Normschallpegeldifferenz Dn,w : 54
dB / 57 dB (in Kombination mit ZLV-80 dBplus bei
Rohrlänge 240 mm /in Kombination mit ZLV-80 dBplus bei
Rohrlänge 400 mm)
Bewertetes Schalldämmmass Rw,R : 25 dB / 28 dB (in
Kombination mit ZLV-80 dBplus bei Rohrlänge 240 mm /in
Kombination mit ZLV-80 dBplus bei Rohrlänge 400 mm)
Verpackungseinheit : 1 Stück
Sortiment : B
GTIN (EAN) : 4012799320289
Hersteller: MAICO
ALD 160 LE Laibungselement
Artikelnummer: 0093.1761
Menge: 1,000 Stck

**10.166 ALDVS 16 Verlängerungsset Verlängerungsset für ALD 160, bestehend aus Wandhülse 500 mm lang und**
Verlängerungsset für Außenluftdurchlässe.
Lieferumfang:
Wandhülse 500 mm lang
Schalldämmrohr 390 mm lang
Technische Daten
Luftrichtung : Belüftung
Einbauort : Außenwand
Material Gehäuse : Kunststoff
Gewicht : 0,78 kg
Gewicht mit Verpackung : 0,9 kg
Geeignet für Nennweite : 160 mm
Länge : 500 mm
Breite : 160 mm
Höhe : 160 mm
Tiefe : 500 mm
Breite mit Verpackung : 161 mm
Höhe mit Verpackung : 161 mm
Tiefe mit Verpackung : 501 mm
Verpackungseinheit : 1 Stück
Geeignet für Produkte : ALD 160 / ALD 160 VA
Sortiment : B
GTIN (EAN) : 4012799520863
Hersteller: MAICO
ALDVS 160 Verlängerungsset
Artikelnummer: 0152.0086
Menge: 1,000 Stck

**10.167 ALDVS 16 Verlängerungsset Verlängerungsset für ALD 160 A**
Verlängerungsset für Außenluftdurchlässe.
Lieferumfang:
Wandhülse 500 mm lang
Schalldämmrohr 390 mm lang
Technische Daten
Luftrichtung : Belüftung
Einbauort : Außenwand
Material Gehäuse : Kunststoff
Farbe : grau
Gewicht : 0,78 kg
Gewicht mit Verpackung : 0,9 kg
Breite : 160 mm
Höhe : 160 mm
Tiefe : 500 mm
Breite mit Verpackung : 161 mm
Höhe mit Verpackung : 161 mm
Tiefe mit Verpackung : 501 mm
Umgebungstemperatur : 60  C
Verpackungseinheit : 1 Stück
Sortiment : B
GTIN (EAN) : 4012799520993
Hersteller: MAICO
ALDVS 160 Verlängerungsset
Artikelnummer: 0152.0099
Menge: 1,000 Stck

**10.168 AL-dB 45 Fensterventil-Innenteil Schalldämmendes Fensterventil-Innenteil AL-dB 450-IS, Farbe: weiß, ähn**
Innere schalldämmende Reguliereinheit aus Aluminium mit
Standardfilter (ISO Coarse 30 % (G2)) oder optional
Pollenfilter (G3).
Der Lufteintritt bzw. Volumenstrom ist stufenlos
verstellbar.
Volumenstrom bei 10 Pa: 22,3 m3/h, bei 15 Pa: 27,0 m3/h
(mit Standardfilter ISO Coarse 30 % (G2)).
Schallwert: D n, w: nach EN-140-10, 40 dB.
Im Lieferumfang sind zwei Befestigungsklemmen
enthalten.
Technische Daten
Luftrichtung : Zuluft
Max. Volumenstrom : 14 m3/h / 20 m3/h / 22 m3/h / bei 4
Pa / bei 8 Pa / bei10 Pa
Einbauort : oberer Fensterblendrahmen
Material : stranggepresstes Aluminium
Farbe : weiß, ähnlich RAL 9010
Gewicht : 0,71 kg
Gewicht mit Verpackung : 0,79 kg
Filterart : Staub- und Insektenfilter
Filterklasse : ISO Coarse 30 % (G2)
Breite : 456 mm
Höhe : 30 mm
Tiefe : 100 mm
Breite mit Verpackung : 490 mm
Höhe mit Verpackung : 40 mm
Tiefe mit Verpackung : 110 mm
Bewertete Element-Normschallpegeldifferenz Dn,w : 40 dB
Bewertetes Schalldämmmass Rw,R : 3.4 dB
Verpackungseinheit : 1 Stück
Sortiment : B
GTIN (EAN) : 4012799592242
Hersteller: MAICO
AL-dB 450-IS Fensterventil-Innenteil
Artikelnummer: 0059.0224
Menge: 1,000 Stck

**10.169 AL-dB 45 Fensterventil-Innenteil Schalldämmendes Fensterventil-Innenteil AL-dB 450-IS-G. Farbe: grau, ä**
Innere schalldämmende Reguliereinheit aus Aluminium mit
Standardfilter (ISO Coarse 30 % (G2)) oder optional
Pollenfilter (G3).
Der Lufteintritt bzw. Volumenstrom ist stufenlos
verstellbar.
Volumenstrom bei 10 Pa: 22,3 m3/h, bei 15 Pa: 27,0 m3/h
(mit Standardfilter ISO Coarse 30 % (G2)).
Schallwert: D n, w: nach EN-140-10, 40 dB.
Im Lieferumfang sind zwei Befestigungsklemmen
enthalten.
Technische Daten
Luftrichtung : Zuluft
Max. Volumenstrom : 14 m3/h / 20 m3/h / 22 m3/h / bei 4
Pa / bei 8 Pa / bei10 Pa
Einbauort : oberer Fensterblendrahmen
Material : stranggepresstes Aluminium
Farbe : grau, ähnlich RAL 9006
Gewicht : 0,71 kg
Gewicht mit Verpackung : 0,79 kg
Filterart : Staub- und Insektenfilter
Filterklasse : ISO Coarse 30 % (G2)
Breite : 456 mm
Höhe : 30 mm
Tiefe : 100 mm
Breite mit Verpackung : 490 mm
Höhe mit Verpackung : 40 mm
Tiefe mit Verpackung : 110 mm
Bewertete Element-Normschallpegeldifferenz Dn,w : 40 dB
Bewertetes Schalldämmmass Rw,R : 3.4 dB
Verpackungseinheit : 1 Stück
Sortiment : B
GTIN (EAN) : 4012799592648
Hersteller: MAICO
AL-dB 450-IS-G Fensterventil-Innenteil
Artikelnummer: 0059.0264
Menge: 1,000 Stck

**10.170 AL-dB 45 Fensterventil-Innenteil Schalldämmendes Fensterventil-Innenteil AL-dB 450-ISTS, mit Sturmsiche**
Innere schalldämmende Reguliereinheit aus Aluminium mit
Standardfilter (ISO Coarse 30 % (G2)) und integrierter
Sturmsicherung.
Der Lufteintritt bzw. Volumenstrom ist stufenlos
verstellbar.
Volumenstrom bei 10 Pa: 22,3 m3/h, bei 15 Pa: 27,0 m3/h
(mit Standardfilter ISO Coarse 30 % (G2)).
Die integrierte Sturmsicherung begrenzt bei starkem
oder böigem Wind den Volumenstrom auf max. 30 m3/h.
Schallwert: D n, w: nach EN-140-10, 40 dB.
Im Lieferumfang sind zwei Befestigungsklemmen
enthalten.
Technische Daten
Luftrichtung : Zuluft
Max. Volumenstrom : 14 m3/h / 20 m3/h / 22 m3/h / bei 4
Pa / bei 8 Pa / bei10 Pa
Einbauort : oberer Fensterblendrahmen
Material : stranggepresstes Aluminium
Farbe : weiß, ähnlich RAL 9010
Gewicht : 0,83 kg
Gewicht mit Verpackung : 0,9 kg
Filterart : Staub- und Insektenfilter
Filterklasse : ISO Coarse 30 % (G2)
Breite : 456 mm
Höhe : 30 mm
Tiefe : 100 mm
Breite mit Verpackung : 490 mm
Höhe mit Verpackung : 40 mm
Tiefe mit Verpackung : 110 mm
Bewertete Element-Normschallpegeldifferenz Dn,w : 40 dB
Bewertetes Schalldämmmass Rw,R : 3.4 dB
Verpackungseinheit : 1 Stück
Sortiment : B
GTIN (EAN) : 4012799592655
Hersteller: MAICO
AL-dB 450-ISTS Fensterventil-Innenteil
Artikelnummer: 0059.0265
Menge: 1,000 Stck

**10.171 AL-dB 45 Fensterventil-Innenteil Schalldämmendes Fensterventil-Innenteil AL-dB 450-ISTS-G, mit Sturmsic**
Innere schalldämmende Reguliereinheit aus Aluminium mit
Standardfilter (ISO Coarse 30 % (G2)) und integrierter
Sturmsicherung.
Der Lufteintritt bzw. Volumenstrom ist stufenlos
verstellbar.
Volumenstrom bei 10 Pa: 22,3 m3/h, bei 15 Pa: 27,0 m3/h
(mit Standardfilter ISO Coarse 30 % (G2)).
Die integrierte Sturmsicherung begrenzt bei starkem
oder böigem Wind den Volumenstrom auf max. 30 m3/h.
Schallwert: D n, w: nach EN-140-10, 40 dB.
Im Lieferumfang sind zwei Befestigungsklemmen
enthalten.
Technische Daten
Luftrichtung : Zuluft
Max. Volumenstrom : 14 m3/h / 20 m3/h / 22 m3/h / bei 4
Pa / bei 8 Pa / bei10 Pa
Einbauort : oberer Fensterblendrahmen
Material : stranggepresstes Aluminium
Farbe : grau, ähnlich RAL 9006
Gewicht : 0,83 kg
Gewicht mit Verpackung : 0,9 kg
Filterart : Staub- und Insektenfilter
Filterklasse : ISO Coarse 30 % (G2)
Breite : 456 mm
Höhe : 30 mm
Tiefe : 100 mm
Breite mit Verpackung : 490 mm
Höhe mit Verpackung : 40 mm
Tiefe mit Verpackung : 110 mm
Bewertete Element-Normschallpegeldifferenz Dn,w : 40 dB
Bewertetes Schalldämmmass Rw,R : 3.4 dB
Verpackungseinheit : 1 Stück
Sortiment : B
GTIN (EAN) : 4012799592662
Hersteller: MAICO
AL-dB 450-ISTS-G Fensterventil-Innenteil
Artikelnummer: 0059.0266
Menge: 1,000 Stck

**10.172 AL-dB 80 Fensterventil-Innenteil Schalldämmendes Fensterventil-Innenteil AL-dB 800-I. Farbe: weiß, ähnl**
Innere schalldämmende Reguliereinheit aus Aluminium mit
Standardfilter (ISO Coarse 30 % (G2)) oder optional
Pollenfilter (G3).
Der Lufteintritt bzw. Volumenstrom ist stufenlos
verstellbar.
Volumenstrom bei 10 Pa: 18,0 m3/h, bei 15 Pa: 22,3
m3/h.
Schallwert: D n, w: nach EN-140-10, 42 dB.
Im Lieferumfang sind zwei Befestigungsklemmen
enthalten.
Technische Daten
Luftrichtung : Zuluft
Max. Volumenstrom : 11 m3/h / 16 m3/h / 18 m3/h / bei 4
Pa / bei 8 Pa / bei10 Pa
Einbauort : oberer Fensterblendrahmen
Material : stranggepresstes Aluminium
Farbe : weiß, ähnlich RAL 9010
Gewicht : 1,26 kg
Gewicht mit Verpackung : 1,38 kg
Filterart : Staub- und Insektenfilter
Filterklasse : ISO Coarse 30 % (G2)
Breite : 806 mm
Höhe : 30 mm
Tiefe : 100 mm
Breite mit Verpackung : 840 mm
Höhe mit Verpackung : 40 mm
Tiefe mit Verpackung : 110 mm
Bewertete Element-Normschallpegeldifferenz Dn,w : 42 dB
Bewertetes Schalldämmmass Rw,R : 5.4 dB
Verpackungseinheit : 1 Stück
Sortiment : B
GTIN (EAN) : 4012799592679
Hersteller: MAICO
AL-dB 800-I Fensterventil-Innenteil
Artikelnummer: 0059.0267
Menge: 1,000 Stck

**10.173 AL-dB 80 Fensterventil-Innenteil Schalldämmendes Fensterventil-Innenteil AL-dB 800-I-G. Farbe: grau, äh**
Innere schalldämmende Reguliereinheit aus Aluminium mit
Standardfilter (ISO Coarse 30 % (G2)) oder optional
Pollenfilter (G3).
Der Lufteintritt bzw. Volumenstrom ist stufenlos
verstellbar.
Volumenstrom bei 10 Pa: 18,0 m3/h, bei 15 Pa: 22,3
m3/h.
Schallwert: D n, w: nach EN-140-10, 42 dB.
Im Lieferumfang sind zwei Befestigungsklemmen
enthalten.
Technische Daten
Luftrichtung : Zuluft
Max. Volumenstrom : 11 m3/h / 16 m3/h / 18 m3/h / bei 4
Pa / bei 8 Pa / bei10 Pa
Einbauort : oberer Fensterblendrahmen
Material : stranggepresstes Aluminium
Farbe : grau, ähnlich RAL 9006
Gewicht : 1,26 kg
Gewicht mit Verpackung : 1,38 kg
Filterart : Pollenfilter
Filterklasse : ISO Coarse 30 % (G2)
Breite : 806 mm
Höhe : 30 mm
Tiefe : 100 mm
Breite mit Verpackung : 840 mm
Höhe mit Verpackung : 40 mm
Tiefe mit Verpackung : 110 mm
Bewertete Element-Normschallpegeldifferenz Dn,w : 42 dB
Bewertetes Schalldämmmass Rw,R : 5.4 dB
Verpackungseinheit : 1 Stück
Sortiment : B
GTIN (EAN) : 4012799592686
Hersteller: MAICO
AL-dB 800-I-G Fensterventil-Innenteil
Artikelnummer: 0059.0268
Menge: 1,000 Stck

**10.174 F 31-IW Fensterventil-Innenteil Fensterventil-Innenteil F 31-IW. Farbe: weiß, ähnlich RAL 9010**
Innere Reguliereinheit mit stufenlos verstellbarem
Lufteintritt bzw. Volumenstrom.
Eine Mindestbelüftung ist ebenfalls möglich.
Luftaustritt horizontal nach vorne.
Technische Daten
Luftrichtung : Zuluft
Max. Volumenstrom : 16 m3/h / 22 m3/h / 25 m3/h / bei 4
Pa / bei 8 Pa / bei10 Pa
Einbauort : oberer Fensterblendrahmen
Material : ABS-Kunststoff
Farbe : weiß, ähnlich RAL 9010
Gewicht : 0,03 kg
Gewicht mit Verpackung : 0,04 kg
Breite : 368 mm
Höhe : 16 mm
Tiefe : 17 mm
Breite mit Verpackung : 369 mm
Höhe mit Verpackung : 30 mm
Tiefe mit Verpackung : 18 mm
Verpackungseinheit : 1 Stück
Sortiment : B
GTIN (EAN) : 4012799592884
Hersteller: MAICO
F 31-IW Fensterventil-Innenteil
Artikelnummer: 0059.0288
Menge: 1,000 Stck

**10.175 F 31-FIW Fensterventil-Innenteil Fensterventil-Innenteil F 31-FIW, Farbe: weiß, ähnlich RAL 9010, nur f**
Innere Reguliereinheit mit stufenlos verstellbarem
Lufteintritt bzw. Volumenstrom.
Eine Mindestbelüftung ist ebenfalls möglich.
Technische Daten
Luftrichtung : Zuluft
Max. Volumenstrom : 16 m3/h / 22 m3/h / 25 m3/h / bei 4
Pa / bei 8 Pa / bei10 Pa
Einbauort : oberer Fensterblendrahmen / für
Vollprofilfenster aus Holz
Material : ABS-Kunststoff
Farbe : weiß, ähnlich RAL 9010
Gewicht : 0,03 kg
Gewicht mit Verpackung : 0,04 kg
Breite : 371 mm
Höhe : 19 mm
Tiefe : 17 mm
Breite mit Verpackung : 372 mm
Höhe mit Verpackung : 32 mm
Tiefe mit Verpackung : 20 mm
Verpackungseinheit : 1 Stück
Sortiment : B
GTIN (EAN) : 4012799592891
Hersteller: MAICO
F 31-FIW Fensterventil-Innenteil
Artikelnummer: 0059.0289
Menge: 1,000 Stck

**10.176 F 32-IW Fensterventil-Innenteil Fensterventil-Innenteil F 32-IW. Farbe: weiß, ähnlich RAL 9010**
Innere Reguliereinheit mit stufenlos verstellbarem
Lufteintritt bzw. Volumenstrom.
Eine Mindestbelüftung ist ebenfalls möglich.
Luftaustritt vertikal nach oben und unten.
Technische Daten
Luftrichtung : Zuluft
Max. Volumenstrom : 16 m3/h / 22 m3/h / 25 m3/h / bei 4
Pa / bei 8 Pa / bei10 Pa
Einbauort : oberer Fensterblendrahmen
Material : ABS-Kunststoff
Farbe : weiß, ähnlich RAL 9010
Gewicht : 0,04 kg
Gewicht mit Verpackung : 0,05 kg
Breite : 368 mm
Höhe : 16 mm
Tiefe : 17 mm
Breite mit Verpackung : 370 mm
Höhe mit Verpackung : 32 mm
Tiefe mit Verpackung : 18 mm
Verpackungseinheit : 1 Stück
Sortiment : B
GTIN (EAN) : 4012799592921
Hersteller: MAICO
F 32-IW Fensterventil-Innenteil
Artikelnummer: 0059.0292
Menge: 1,000 Stck

**10.177 F 32-IB Fensterventil-Innenteil Fensterventil-Innenteil F 32-IB, Farbe: braun, ähnlich RAL 8017**
Innere Reguliereinheit mit stufenlos verstellbarem
Lufteintritt bzw. Volumenstrom.
Eine Mindestbelüftung ist ebenfalls möglich.
Luftaustritt vertikal nach oben und unten.
Technische Daten
Luftrichtung : Zuluft
Max. Volumenstrom : 16 m3/h / 22 m3/h / 25 m3/h / bei 4
Pa / bei 8 Pa / bei10 Pa
Einbauort : oberer Fensterblendrahmen
Material : ABS-Kunststoff
Farbe : braun, ähnlich RAL 8017
Gewicht : 0,04 kg
Gewicht mit Verpackung : 0,05 kg
Breite : 368 mm
Höhe : 16 mm
Tiefe : 17 mm
Breite mit Verpackung : 370 mm
Höhe mit Verpackung : 32 mm
Tiefe mit Verpackung : 18 mm
Verpackungseinheit : 1 Stück
Sortiment : B
GTIN (EAN) : 4012799592938
Hersteller: MAICO
F 32-IB Fensterventil-Innenteil
Artikelnummer: 0059.0293
Menge: 1,000 Stck

**10.178 F 33-W Luftkanal Luftkanal F 33-W für Fensterventil, erforderlich bei Montage von Fenst**
Luftkanal F 33 für Fensterventil.
Erforderlich bei Montage von Fensterventilen in
Hohlprofilen.
Führt die Frischluft direkt in die Räume und verhindert
das Auskühlen des Fensterprofils.
Technische Daten
Luftrichtung : Zuluft
Einbauort : Hohlprofilfenster / oberer
Fensterblendrahmen
Material : ABS-Kunststoff
Farbe : weiß, ähnlich RAL 9010
Gewicht : 0,12 kg
Gewicht mit Verpackung : 0,13 kg
Breite : 336 mm
Höhe : 15 mm
Tiefe : 94 mm
Breite mit Verpackung : 365 mm
Höhe mit Verpackung : 18 mm
Tiefe mit Verpackung : 98 mm
Verpackungseinheit : 1 Stück
Sortiment : B
GTIN (EAN) : 4012799592945
Hersteller: MAICO
F 33-W Luftkanal
Artikelnummer: 0059.0294
Menge: 1,000 Stck

**10.179 F 10-W Außengitter Außengitter F 10-W für Fensterventile, Wetterschutzgitter mit Insekten**
Außengitter für Fensterventile, dient gleichzeitig als
Insektenschutz.
Technische Daten
Luftrichtung : Zuluft
Einbauort : Außenseite des Fensters
Material : ABS-Kunststoff
Farbe : weiß, ähnlich RAL 9010
Gewicht : 0,04 kg
Gewicht mit Verpackung : 0,05 kg
Breite : 363 mm
Höhe : 22 mm
Tiefe : 23 mm
Breite mit Verpackung : 364 mm
Höhe mit Verpackung : 23 mm
Tiefe mit Verpackung : 24 mm
Verpackungseinheit : 1 Stück
Sortiment : B
GTIN (EAN) : 4012799593171
Hersteller: MAICO
F 10-W Außengitter
Artikelnummer: 0059.0317
Menge: 1,000 Stck

**10.180 F 10-S Außengitter Außengitter F 10-S für Fensterventile, Wetterschutzgitter mit Insekten**
Außengitter für Fensterventile, dient gleichzeitig als
Insektenschutz.
Technische Daten
Luftrichtung : Zuluft
Einbauort : Außenseite des Fensters
Material : ABS-Kunststoff
Farbe : schwarz, ähnlich RAL 9011
Gewicht : 0,03 kg
Gewicht mit Verpackung : 0,04 kg
Breite : 363 mm
Höhe : 22 mm
Tiefe : 23 mm
Breite mit Verpackung : 364 mm
Höhe mit Verpackung : 23 mm
Tiefe mit Verpackung : 24 mm
Verpackungseinheit : 1 Stück
Sortiment : B
GTIN (EAN) : 4012799593188
Hersteller: MAICO
F 10-S Außengitter
Artikelnummer: 0059.0318
Menge: 1,000 Stck

**10.181 F 12-W Außengitter Außengitter F 12-W für Fensterventile, Flachgitter mit Insektenschutz,**
Außengitter für Fensterventile, dient gleichzeitig als
Insektenschutz.
Sollte bei Aufsatz- oder Vorsatzrollladen verwendet
werden.
Technische Daten
Luftrichtung : Zuluft
Einbauort : Außenseite des Fensters
Material : ABS-Kunststoff
Farbe : weiß, ähnlich RAL 9010
Gewicht : 0,02 kg
Gewicht mit Verpackung : 0,03 kg
Breite : 363 mm
Höhe : 29 mm
Tiefe : 4 mm
Breite mit Verpackung : 364 mm
Höhe mit Verpackung : 30 mm
Tiefe mit Verpackung : 5 mm
Verpackungseinheit : 1 Stück
Sortiment : B
GTIN (EAN) : 4012799593195
Hersteller: MAICO
F 12-W Außengitter
Artikelnummer: 0059.0319
Menge: 1,000 Stck

**10.182 F 12-S Außengitter Außengitter F 12-S für Fensterventile, Flachgitter mit Insektenschutz,**
Außengitter für Fensterventile, dient gleichzeitig als
Insektenschutz.
Sollte bei Aufsatz- oder Vorsatzrollladen verwendet
werden.
Technische Daten
Luftrichtung : Zuluft
Einbauort : Außenseite des Fensters
Material : ABS-Kunststoff
Farbe : schwarz, ähnlich RAL 9011
Gewicht : 0,02 kg
Gewicht mit Verpackung : 0,03 kg
Breite : 363 mm
Höhe : 29 mm
Tiefe : 4 mm
Breite mit Verpackung : 364 mm
Höhe mit Verpackung : 30 mm
Tiefe mit Verpackung : 5 mm
Verpackungseinheit : 1 Stück
Sortiment : B
GTIN (EAN) : 4012799593218
Hersteller: MAICO
F 12-S Außengitter
Artikelnummer: 0059.0321
Menge: 1,000 Stck

**10.183 WS 75 Po Lüftungsgerät Dezentrales bzw. kleines zentrales hocheffizientes Lüftungsgerät mit W**
Ausführung :
Montagemöglichkeiten: deckenhängend, Wandmontage oder
in der Dachschräge.
DN 100 Fort- und Außenluftanschluss seitlich.
Kurzbeschreibung:
Intelligentes Lüftungsgerät mit Wärme- und
Feuchterückgewinnung zur kontrollierten Be- und
Entlüftung mit einem Fördervolumen von 20 bis 70 m3/h.
Sehr leises Gerät mit äußerst guten
Schalldämmeigenschaften.
Vollkommene Trennung der Abluft-/ Zuluftführung im
gesamten Gerät. Dadurch wird unerwünschter
Umluftbetrieb verhindert. Viren (z.B. Corona-Virus) und
Bakterien werden somit nicht übertragen.
Hygienezertifikat nach VDI 6022, Blatt 1 vorhanden.
Kompakt und hocheffizient - Energieeffizienzklasse A.
Schall- und energieoptimierte Ventilatoren in
EC-Technologie: 6,1 W in Stufe 2 (30 m3/h) für das
gesamte Lüftungsgerät.
Besonders geeignet für den modernen Neubau und
Sanierungen.
KfW-Förderfähigkeit und NRW-Förderung sind gegeben.
Plug Play: Einfache Inbetriebnahme, kostenlose
Inbetriebnahmesoftware.
Keine Druckschwankungsempfindlichkeit: Die integrierte
/ automatische Volumenstromkonstanz-Regelung sorgt für
eine dauerhafte Einhaltung des eingestellten
Volumenstromes unter sämtlichen Betriebsbedingungen
(z.B. Filterverschmutzung, Luftventil-Einstellungen).
Somit ergibt sich auch eine einfachere Inbetriebnahme /
Luftmengen-Einmessung an den Ventilen. Es ist keine
Einregulierung der Volumenströme notwendig.
Verschiedene Betriebsarten: Aus, Manuell, Auto Sensor,
ECO-Abluft, ECO-Zuluft.
Anzeige der Luftqualität via LED.
Hochwertige Raumluftsteuerung RLS G1 WS aus Glas im
Lieferumfang.
ISO Coarse 80 % (G4) Filter in der Ab- und Außenluft.
Außenluftseitig ist optional eine Filterkaskade mit
einem ISO ePM1 60 % (F7) Pollenfilter möglich. Filter
ohne Werkzeug wechselbar.
Die Powerbox ist mit einem hochmodernen
Enthalpie-Wärmetauscher mit Hygienezertifikat nach VDI
6022, Blatt 1 ausgestattet.
Serienmäßig integrierter Kombisensor
(Feuchte/Temperatur) in der Abluft ermöglicht einen
bedarfsgeführten Lüftungsbetrieb sowie eine
intelligente Frostschutz- und Entfeuchtungsstrategie
(Überfeuchtungsschutz).
Eco-Betrieb: ECO Zuluft, ECO Abluft zur passiven
Sommernachtskühlung.
Die Powerbox ist per APP (Maico@home) mittels
integrierter W-LAN-Schnittstelle ansteuerbar.
Serienmäßige USB-Schnittstelle zur Inbetriebnahme.
Das Gerät verfügt über einen Multifunktionskontakt für  0
die Ansteuerung von z.B. Alarm / Betriebsanzeige /
Nachheizung / Vorheizung / Außenklappe.
1 Eingangskontakt (12 V) ist vorhanden für z.B.
sicherheitstechnische Abschaltungen.
Diverse Ein-/ Ausgänge ermöglichen eine
regelungstechnische Verbindung zu anderen
haustechnischen Geräten z.B. Wärmepumpe.
Integrierte MODBUS-Schnittstelle (TCP) für Integration
in die Gebäudeleittechnik.
Das optionale Steckmodul K-SM ermöglicht die
Integration in KNX-Gebäudesysteme.
Das optionale Steckmodul E-SM ermöglicht die
Integration in EnOcean-Systeme.
Maximale Geräte-Flexibilität durch verschiedenste
Ausstattungs-/ Anschlussmöglichkeiten.
Moderne Geräte-Modultechnik ermöglicht eine einfache
Nachrüstbarkeit (z.B. Vorheizung) sowie hohe
Benutzerfreundlichkeit für Service und Wartung.
Einsatzbereiche: Räume bis 60 m2: Studentenzimmer,
Pflegeheime, betreutes Wohnen, Hotelzimmer, Büros,
Besprechungszimmer, Wartezimmer.
Merkmale:
Gehäuse:
Gehäuse mit hoher Luftdichtigkeit aus
wärmebrückenfreiem, temperaturbeständigem, schall- und
wärmedämmendem EPP-Material mit pulverbeschichteter
Blechverkleidung. Farbe: Verkehrsweiß ähnlich RAL 9016
- Feinstruktur matt.
EPP-Gehäuse mit sehr guten hygienischen / nicht
hygroskopische Eigenschaften.
Material geprüft vom Institut für Lufthygiene nach VDI
6022.
Geräteoberfläche und Geräte-Innengehäuse sind einfach
zu reinigen.
Filter:
ISO Coarse 80 % (G4) Filter in der Ab- und Außenluft.
Außenluftseitig ist optional eine Filterkaskade mit
einem ISO ePM1 60 % (F7) Pollenfilter möglich.
Werkzeugloser Filtertausch.
Empfohlenes Zubehör: :
WS 75 Powerbox S
Steckverbinder SVR 100 (Art.-Nr. 0055.0188)
WS 75 Powerbox H
Rohbaumontage-Set Aufputz: WS 75 RSAP (Art.-Nr.
0093.1615) oder Rohbaumontage-Set Unterputz: WS 75 RSUP
(Art.-Nr. 0093.1616)
Abdeckung Aufputz: WS 75 APA (Art.-Nr. 0093.1617) oder
Abdeckung Unterputz: WS 75 UPA (Art.-Nr. 0093.1618)
oder Abdeckung Unterputz Glas: WS 75 UPGA (Art.-Nr.
0093.1619)
Optionales Zubehör::
Laibungselement Duo LE (Art.-Nr. 0093.0088)
Laibungselement-Verlängerung Duo LEV (Art.-Nr.
0093.0089)
Bedienung:
Raumluftsteuerung RLS G1 WS im Lieferumfang: Ein/Aus, 5
manuell einstellbare Luftstufen (z.B. Lüftung zum
Feuchteschutz, Lüftung zur reduzierten Lüftung,
Nennlüftung, Stoßlüftung und Intensivlüftung),  0
Automatikbetrieb, Filterwechselanzeige,
Störungsanzeige.
WS 75 Powerbox S: Die Steuerung wird extern an der
UP-Dose montiert.
WS 75 Powerbox H: Steuerung direkt am Gerät oder extern
an einer UP-Dose montiert.
Bedienung mittels App Maico@home.
Liveberichterstellung, Nutzerverwaltung
Bedarfsgeführter Automatikbetrieb / Zeitgesteuerter
Automatikbetrieb
Manueller Betrieb / AUS
ECO-Betrieb Zuluft oder ECO-Betrieb Abluft
Filterabfragen, Fehlermeldungen
USB-Anschluss für Service / Inbetriebnahme - kostenlose
MAICO-Inbetriebnahmesoftware.
Netzwerkverbindung über integriertes 2,4 GHz
WLAN-Modul.
Smart-Home ready (z.B. Loxone über MODBUS TCP/IP).
Modbus TCP in Arbeit.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Alternative Zubehörsensoren für den Abluftstutzen:
Kombisensor Temperatur-Feuchte-CO2 oder
Temperatur-Feuchte-VOC.
Bis zu 2 externe Sensoren verschiedener Typen (CO2,
VOC, Feuchte) anschließbar.
Multifunktionskontakt zur Ansteuerung von z.B.
Betriebs- und Störungsanzeige, Heizregister,
Außenklappen oder Kühlung.
Eingang für sicherheitstechnische Abschaltung über
12V-Kontakt (z.B. Rauchmelder, Feueralarm,
differenzdrucklose Feuerstätte).
Einschlaffunktion: Gerät wird über eine einstellbare
Einschlafdauer ausgeschalten und läuft anschließend
wieder an.
Zulassungen und Zertifikate:
Prüfbericht nach DIN EN 13141-8.
Hygienezertifikate für Gehäusematerial (EPP) und
Wärmetauscher.
Eintragung in TZWL- Bulletin.
Wärmetauscher / Wärmerückgewinnung:
Hocheffizienter
Enthalpie-Kreuzgegenstrom-Wärmetauscher.
Wärmerückgewinnung bis 93 % und Feuchterückgewinnung
bis 75 %.
Hygienezertifikat (keine Bakterien,
Virenwachstum/Virenübergang) nach VDI 6022, Blatt 1.
Wärmetauscher mit Wasser reinigbar, antimikrobiell.
Kein Kondensatanschluss notwendig.
Sommerschaltung:
Eco-Betrieb: ECO Zuluft, ECO Abluft zur passiven
Sommernachtskühlung.
Frostschutz:
Verhinderung des Wärmetauscher-Einfrierens bei tiefen
Temperaturen durch Überwachung der Fortlufttemperatur.
Bei Frostgefahr wird der Außenluftvolumenstrom
schrittweise reduziert.
Ventilatoren:
Radialventilatoren in Außenluft und Fortluft.
Energieeffiziente EC-Gleichstrommotoren mit
integrierter Volumenstromkonstanz-Regelung.
4 Lüftungsstufen von 20 m3/h bis 70 m3/h stufenlos
einstellbar.
Montagehinweise:
Montage an die abgehängte Decke oder Innenwand.
Empfohlene Kernlochbohrung: Mindestdurchmesser 105 mm.
Leichte, sehr zeitsparende Montage durch Umklappen und
Anschrauben der Befestigungslaschen direkt am Gerät.
Gehäusedeckel leicht demontierbar.
Keine Einregulierung der Anlage notwendig.
Das Gerät wird betriebsfertig montiert. Der elektrische
Anschluss erfolgt mittels Festverdrahtung.
Technische Daten
Ausführung : Fort- und Außenluftanschluss seitlich
Anzahl Lüftungsstufen : 4
Fördervolumen : 20 m3/h / 70 m3/h ((Werkseinstellung 20
/ 30 / 40 / 50 m3/h))
SEC average : -40,82 kWh/(m2*a)
Energieeffizienzklasse : A
Spannungsart : Wechselstrom
Bemessungsspannung : 230 V
Netzfrequenz : 50 Hz / 60 Hz
Maximale Leistungsaufnahme : 5,2 W / 6,1 W / 8,3 W /
11,5 W
Stand-By-Leistungsaufnahme : < 1 W
IMax : 0,2 A
Schutzart : IP 00
Elektrische Steckverbindung : Klemme
Einbauort : (Abgehängte) Decke / Innenwand
Einbauart : Unterputz
Systemart : dezentral/zentral
Material Gehäuse : Kunststoff EPP
Material Wärmetauscher : Kunststoff
Material Innenverkleidung : EPP
Farbe : verkehrsweiß RAL 9016 (Feinstruktur matt)
Gewicht : 17,5 kg
Gewicht mit Verpackung : 20,5 kg
Filterart : Außen- und Abluftfilter
Filterklasse : ISO Coarse 80 % (G4) / optional ISO ePM1
60 % (F7)
Anschlussdurchmesser : 100 mm / 75 mm
Breite : 640 mm
Höhe : 1.040 mm
Tiefe : 155 mm
Breite mit Verpackung : 660 mm
Höhe mit Verpackung : 1.060 mm
Tiefe mit Verpackung : 180 mm
Fördermitteltemperatur bei IMax : -15  C bis 60  C
Umgebungstemperatur : 10  C bis 40  C
Wärmebereitstellungsgrad : 93 % / bei 20 m3/h
Wärmetauscherbauart : Enthalpie-Kreuz-Gegenstrom
Feuchterückgewinnung bei Enthalpie-Wärmetauscher nach
DIN EN 13141-7 (A2) : 75 %
Zulässige Feuchte im Aufstellraum : 80 %
Bypass : nein
Vorheizregister : optional
Enthalpie-Wärmetauscher : ja
Frostschutzschaltung : ja
Sommerschaltung : ECO-Abluft / ECO-Zuluft
Filterüberwachung : zeitgesteuert
Feuchteregelung : integriert
CO2-Regelung (optional) : WS 75 CO2, PP 45 CO2, SKD
Luftqualitätsregelung (optional) : WS 75 VOC, PP 45 VOC
KNX-Anbindung (optional) : K-SM
MODBUS-Schnittstelle : integriert
Bedienteil im Lieferumfang : RLS G1 WS, APP
Funkintegration EnOcean (optional) : ja
Mobile Ansteuerung : ja
Schalldruckpegel : 15 dB(A) / 16 dB(A) / 19 dB(A) / 20
dB(A) (Unterputzmontage, Abstand 1 m
Freifeldbedingungen)
Bewertete max. Element-Normschallpegeldifferenz Dn,w :
56 dB (gemessen mit Rückschlagklappe und
Kombi-Wandstutzen, 62 dB gemessen mit Rückschlagklappe
und Laibungselement)
Bewertetes Schalldämmmass Rw,R : 31 dB (gemessen mit
Rückschlagklappe und Kombi-Wandstutzen, 37 dB gemessen
mit Rückschlagklappe und Laibungselement)
Verpackungseinheit : 1 Stück
Sortiment : K
GTIN (EAN) : 4012799956457
Hersteller: MAICO
WS 75 Powerbox S Lüftungsgerät
Artikelnummer: 0095.0645
Menge: 1,000 Stck

**10.184 WS 75 Po Lüftungsgerät Dezentrales, hocheffizientes Lüftungsgerät mit Wärmerückgewinnung, EC-**
Ausführung :
Montagemöglichkeiten: wandhängend (senkrecht,
waagrecht). Versenkbar bei Unterputzmontage.
DN 90 Fort- und Außenluftanschluss an der
Geräterückseite.
Kurzbeschreibung:
Intelligentes Lüftungsgerät mit Wärme- und
Feuchterückgewinnung zur kontrollierten Be- und
Entlüftung mit einem Fördervolumen von 20 bis 70 m3/h.
Sehr leises Gerät mit äußerst guten
Schalldämmeigenschaften.
Vollkommene Trennung der Abluft-/ Zuluftführung im
gesamten Gerät. Dadurch wird unerwünschter
Umluftbetrieb verhindert. Viren (z.B. Corona-Virus) und
Bakterien werden somit nicht übertragen.
Hygienezertifikat nach VDI 6022, Blatt 1 vorhanden.
Kompakt und hocheffizient - Energieeffizienzklasse A.
Schall- und energieoptimierte Ventilatoren in
EC-Technologie: 6,1 W in Stufe 2 (30 m3/h) für das
gesamte Lüftungsgerät.
Besonders geeignet für den modernen Neubau und
Sanierungen.
KfW-Förderfähigkeit und NRW-Förderung sind gegeben.
Plug Play: Einfache Inbetriebnahme, kostenlose
Inbetriebnahmesoftware.
Keine Druckschwankungsempfindlichkeit: Die integrierte
/ automatische Volumenstromkonstanz-Regelung sorgt für
eine dauerhafte Einhaltung des eingestellten
Volumenstromes unter sämtlichen Betriebsbedingungen
(z.B. Filterverschmutzung, Luftventil-Einstellungen).
Somit ergibt sich auch eine einfachere Inbetriebnahme /
Luftmengen-Einmessung an den Ventilen. Es ist keine
Einregulierung der Volumenströme notwendig.
Verschiedene Betriebsarten: Aus, Manuell, Auto Sensor,
ECO-Abluft, ECO-Zuluft.
Anzeige der Luftqualität via LED.
Hochwertige Raumluftsteuerung RLS G1 WS aus Glas im
Lieferumfang.
ISO Coarse 80 % (G4) Filter in der Ab- und Außenluft.
Außenluftseitig ist optional eine Filterkaskade mit
einem ISO ePM1 60 % (F7) Pollenfilter möglich. Filter
ohne Werkzeug wechselbar.
Die Powerbox ist mit einem hochmodernen
Enthalpie-Wärmetauscher mit Hygienezertifikat nach VDI
6022, Blatt 1 ausgestattet.
Serienmäßig integrierter Kombisensor
(Feuchte/Temperatur) in der Abluft ermöglicht einen
bedarfsgeführten Lüftungsbetrieb sowie eine
intelligente Frostschutz- und Entfeuchtungsstrategie
(Überfeuchtungsschutz).
Eco-Betrieb: ECO Zuluft, ECO Abluft zur passiven
Sommernachtskühlung.
Die Powerbox ist per APP (Maico@home) mittels
integrierter W-LAN-Schnittstelle ansteuerbar.
Serienmäßige USB-Schnittstelle zur Inbetriebnahme.
Das Gerät verfügt über einen Multifunktionskontakt für  0
die Ansteuerung von z.B. Alarm / Betriebsanzeige /
Nachheizung / Vorheizung / Außenklappe.
1 Eingangskontakt (12 V) ist vorhanden für z.B.
sicherheitstechnische Abschaltungen.
Diverse Ein-/ Ausgänge ermöglichen eine
regelungstechnische Verbindung zu anderen
haustechnischen Geräten z.B. Wärmepumpe.
Integrierte MODBUS-Schnittstelle (TCP) für Integration
in die Gebäudeleittechnik.
Das optionale Steckmodul K-SM ermöglicht die
Integration in KNX-Gebäudesysteme.
Das optionale Steckmodul E-SM ermöglicht die
Integration in EnOcean-Systeme.
Maximale Geräte-Flexibilität durch verschiedenste
Ausstattungs-/ Anschlussmöglichkeiten.
Moderne Geräte-Modultechnik ermöglicht eine einfache
Nachrüstbarkeit (z.B. Vorheizung) sowie hohe
Benutzerfreundlichkeit für Service und Wartung.
Einsatzbereiche: Räume bis 60 m2: Studentenzimmer,
Pflegeheime, betreutes Wohnen, Hotelzimmer, Büros,
Besprechungszimmer, Wartezimmer.
Merkmale:
Gehäuse:
Gehäuse mit hoher Luftdichtigkeit aus
wärmebrückenfreiem, temperaturbeständigem, schall- und
wärmedämmendem EPP-Material mit pulverbeschichteter
Blechverkleidung. Farbe: Verkehrsweiß ähnlich RAL 9016
- Feinstruktur matt.
EPP-Gehäuse mit sehr guten hygienischen / nicht
hygroskopische Eigenschaften.
Material geprüft vom Institut für Lufthygiene nach VDI
6022.
Geräteoberfläche und Geräte-Innengehäuse sind einfach
zu reinigen.
Filter:
ISO Coarse 80 % (G4) Filter in der Ab- und Außenluft.
Außenluftseitig ist optional eine Filterkaskade mit
einem ISO ePM1 60 % (F7) Pollenfilter möglich.
Werkzeugloser Filtertausch.
Empfohlenes Zubehör: :
WS 75 Powerbox S
Steckverbinder SVR 100 (Art.-Nr. 0055.0188)
WS 75 Powerbox H
Rohbaumontage-Set Aufputz: WS 75 RSAP (Art.-Nr.
0093.1615) oder Rohbaumontage-Set Unterputz: WS 75 RSUP
(Art.-Nr. 0093.1616)
Abdeckung Aufputz: WS 75 APA (Art.-Nr. 0093.1617) oder
Abdeckung Unterputz: WS 75 UPA (Art.-Nr. 0093.1618)
oder Abdeckung Unterputz Glas: WS 75 UPGA (Art.-Nr.
0093.1619)
Optionales Zubehör::
Laibungselement Duo LE (Art.-Nr. 0093.0088)
Laibungselement-Verlängerung Duo LEV (Art.-Nr.
0093.0089)
Bedienung:
Raumluftsteuerung RLS G1 WS im Lieferumfang: Ein/Aus, 5
manuell einstellbare Luftstufen (z.B. Lüftung zum
Feuchteschutz, Lüftung zur reduzierten Lüftung,
Nennlüftung, Stoßlüftung und Intensivlüftung),  0
Automatikbetrieb, Filterwechselanzeige,
Störungsanzeige.
WS 75 Powerbox S: Die Steuerung wird extern an der
UP-Dose montiert.
WS 75 Powerbox H: Steuerung direkt am Gerät oder extern
an einer UP-Dose montiert.
Bedienung mittels App Maico@home.
Liveberichterstellung, Nutzerverwaltung
Bedarfsgeführter Automatikbetrieb / Zeitgesteuerter
Automatikbetrieb
Manueller Betrieb / AUS
ECO-Betrieb Zuluft oder ECO-Betrieb Abluft
Filterabfragen, Fehlermeldungen
USB-Anschluss für Service / Inbetriebnahme - kostenlose
MAICO-Inbetriebnahmesoftware.
Netzwerkverbindung über integriertes 2,4 GHz
WLAN-Modul.
Smart-Home ready (z.B. Loxone über MODBUS TCP/IP).
Modbus TCP in Arbeit.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Alternative Zubehörsensoren für den Abluftstutzen:
Kombisensor Temperatur-Feuchte-CO2 oder
Temperatur-Feuchte-VOC.
Bis zu 2 externe Sensoren verschiedener Typen (CO2,
VOC, Feuchte) anschließbar.
Multifunktionskontakt zur Ansteuerung von z.B.
Betriebs- und Störungsanzeige, Heizregister,
Außenklappen oder Kühlung.
Eingang für sicherheitstechnische Abschaltung über
12V-Kontakt (z.B. Rauchmelder, Feueralarm,
differenzdrucklose Feuerstätte).
Einschlaffunktion: Gerät wird über eine einstellbare
Einschlafdauer ausgeschalten und läuft anschließend
wieder an.
Zulassungen und Zertifikate:
Prüfbericht nach DIN EN 13141-8.
Hygienezertifikate für Gehäusematerial (EPP) und
Wärmetauscher.
Eintragung in TZWL- Bulletin.
Wärmetauscher / Wärmerückgewinnung:
Hocheffizienter
Enthalpie-Kreuzgegenstrom-Wärmetauscher.
Wärmerückgewinnung bis 93 % und Feuchterückgewinnung
bis 75 %.
Hygienezertifikat (keine Bakterien,
Virenwachstum/Virenübergang) nach VDI 6022, Blatt 1.
Wärmetauscher mit Wasser reinigbar, antimikrobiell.
Kein Kondensatanschluss notwendig.
Sommerschaltung:
Eco-Betrieb: ECO Zuluft, ECO Abluft zur passiven
Sommernachtskühlung.
Frostschutz:
Verhinderung des Wärmetauscher-Einfrierens bei tiefen
Temperaturen durch Überwachung der Fortlufttemperatur.
Bei Frostgefahr wird der Außenluftvolumenstrom
schrittweise reduziert.
Ventilatoren:
Radialventilatoren in Außenluft und Fortluft.
Energieeffiziente EC-Gleichstrommotoren mit
integrierter Volumenstromkonstanz-Regelung.
4 Lüftungsstufen von 20 m3/h bis 70 m3/h stufenlos
einstellbar.
Montagehinweise:
Aufputzmontage zusammen mit dem Rohbaumontage-Set WS 75
RSAP und der Aufputz-Abdeckung WS 75 APA oder
Unterputzmontage zusammen mit dem Rohbaumontage-Set WS
75 RSUP und der Unterputz Abdeckung WS 75 UPA oder der
Unterputz-Glas-Abdeckung WS 75 UPGA.
Empfohlene Kernlochbohrung: DN 140 mit leichtem Gefälle
nach außen.
Gehäusedeckel leicht demontierbar.
Keine Einregulierung der Anlage notwendig.
Das Gerät wird betriebsfertig montiert. Der elektrische
Anschluss erfolgt mittels Festverdrahtung.
Technische Daten
Ausführung : Fort- und Außenluftanschluss hinten
Anzahl Lüftungsstufen : 4
Fördervolumen : 20 m3/h / 70 m3/h ((Werkseinstellung 20
/ 30 / 40 / 50 m3/h))
SEC average : -40,82 kWh/(m2*a)
Energieeffizienzklasse : A
Spannungsart : Wechselstrom
Bemessungsspannung : 230 V
Netzfrequenz : 50 Hz / 60 Hz
Maximale Leistungsaufnahme : 5,2 W / 6,1 W / 8,3 W /
11,5 W
Stand-By-Leistungsaufnahme : < 1 W
IMax : 0,2 A
Schutzart : IP 00
Elektrische Steckverbindung : Klemme
Einbauort : Außenwand
Einbauart : Aufputz
Systemart : dezentral/zentral
Material Gehäuse : Kunststoff EPP
Material Wärmetauscher : Kunststoff
Material Innenverkleidung : EPP
Farbe : verkehrsweiß RAL 9016 (Feinstruktur matt)
Gewicht : 16,85 kg
Gewicht mit Verpackung : 19,88 kg
Filterart : Außen- und Abluftfilter
Filterklasse : ISO Coarse 80 % (G4) / optional ISO ePM1
60 % (F7)
Anschlussdurchmesser : 90 mm / 75 mm
Breite : 510 mm
Höhe : 1.040 mm
Tiefe : 155 mm
Breite mit Verpackung : 595 mm
Höhe mit Verpackung : 1.130 mm
Tiefe mit Verpackung : 210 mm
Fördermitteltemperatur bei IMax : -15  C bis 60  C
Umgebungstemperatur : 10  C bis 40  C
Wärmebereitstellungsgrad : 93 % / bei 20 m3/h
Wärmetauscherbauart : Enthalpie-Kreuz-Gegenstrom
Feuchterückgewinnung bei Enthalpie-Wärmetauscher nach
DIN EN 13141-7 (A2) : 75 %
Zulässige Feuchte im Aufstellraum : 80 %
Bypass : nein
Vorheizregister : optional
Enthalpie-Wärmetauscher : ja
Frostschutzschaltung : ja
Sommerschaltung : ECO-Abluft / ECO-Zuluft
Filterüberwachung : zeitgesteuert
Feuchteregelung : integriert
CO2-Regelung (optional) : WS 75 CO2, PP 45 CO2, SKD
Luftqualitätsregelung (optional) : WS 75 VOC, PP 45 VOC
KNX-Anbindung (optional) : K-SM
MODBUS-Schnittstelle : integriert
Bedienteil im Lieferumfang : RLS G1 WS, APP
Funkintegration EnOcean (optional) : ja
Mobile Ansteuerung : ja
Schalldruckpegel : 15 dB(A) / 16 dB(A) / 19 dB(A) / 20
dB(A) (Unterputzmontage, Abstand 1 m
Freifeldbedingungen)
Bewertete max. Element-Normschallpegeldifferenz Dn,w :
56 dB (gemessen mit Rückschlagklappe und
Kombi-Wandstutzen, 62 dB gemessen mit Rückschlagklappe
und Laibungselement)
Bewertetes Schalldämmmass Rw,R : 31 dB (gemessen mit
Rückschlagklappe und Kombi-Wandstutzen, 37 dB gemessen
mit Rückschlagklappe und Laibungselement)
Verpackungseinheit : 1 Stück
Sortiment : K
GTIN (EAN) : 4012799956464
Hersteller: MAICO
WS 75 Powerbox H Lüftungsgerät
Artikelnummer: 0095.0646
Menge: 1,000 Stck

**10.185 WS 75 RS Rohbaumontage-Set Rohbau-Set-Aufputz bestehend aus einem Einbaukasten (Breite x Höhe x T**
Rohbaumontage-Set zum Einbau auf die Außenwand für
Lüftungsgerät mit Wärmerückgewinnung WS 75 Powerbox H
für eine Wandstärke bis 500 mm.
Lieferumfang:
Einbaukasten (Breite x Höhe x Tiefe: 538 x 1070 x 25
mm) mit integrierter Bohrschablone
Zwei Wandhülsen (Ï 125 mm Außen, Ï 90 mm Innen, Länge
500 mm) aus EPP mit jeweils zwei Putzschutzdeckeln
Technische Daten
Material Gehäuse : Stahlblech, pulverbeschichtet
Farbe : verkehrsschwarz RAL 9017
Gewicht : 5,31 kg
Gewicht mit Verpackung : 7,06 kg
Breite : 538 mm
Höhe : 1.070 mm
Tiefe : 25 mm
Breite mit Verpackung : 595 mm
Höhe mit Verpackung : 1.130 mm
Tiefe mit Verpackung : 210 mm
Verpackungseinheit : 1 Stück
Sortiment : K
GTIN (EAN) : 4012799992530
Hersteller: MAICO
WS 75 RSAP Rohbaumontage-Set
Artikelnummer: 0093.1615
Menge: 1,000 Stck

**10.186 WS 75 RS Rohbaumontage-Set Rohbau-Set-Unterputz bestehend aus einem Einbaukasten (Breite x Höhe x**
Rohbaumontage-Set zum Einbau in die Außenwand für
Lüftungsgerät mit Wärmerückgewinnung WS 75 Powerbox H
für eine Wandstärke bis 500 mm.
Lieferumfang:
Einbaukasten (Breite x Höhe x Tiefe: 534 x 1066 x 152
mm) mit integrierter Bohrschablone
Zwei Wandhülsen (Ï 125 mm Außen, Ï 90 mm Innen, Länge
500 mm) aus EPP mit jeweils zwei Putzschutzdeckeln
Zwei WS 75 A Blechadapter mit jeweils zwei Anschlüssen
für das MF-M75 Flexrohr, zusätzlich ein Stopfen pro
Adapter
Technische Daten
Material Gehäuse : Stahlblech, pulverbeschichtet
Farbe : verkehrsschwarz RAL 9017
Gewicht : 9,77 kg
Gewicht mit Verpackung : 11,96 kg
Breite : 534 mm
Höhe : 1.066 mm
Tiefe : 152 mm
Breite mit Verpackung : 595 mm
Höhe mit Verpackung : 1.130 mm
Tiefe mit Verpackung : 210 mm
Verpackungseinheit : 1 Stück
Sortiment : K
GTIN (EAN) : 4012799992547
Hersteller: MAICO
WS 75 RSUP Rohbaumontage-Set
Artikelnummer: 0093.1616
Menge: 1,000 Stck

**10.187 WS 75 AP Abdeckung Aufputz-Abdeckung für WS 75 Powerbox H, Ausführung Blech mit hochwerti**
Designabdeckung aus Blech mit hochwertigem Glaseinsatz.
Aufputz-Abdeckung.
Modernes Design.
Farbe: Verkehrsweiß, ähnlich RAL 9016 - Feinstruktur
matt.
Einfache schnelle Montage.
Halterung Glasbedienteil enthalten.
Technische Daten
Material : Stahlblech, pulverbeschichtet mit
Glaseinsatz
Farbe : verkehrsweiß, ähnlich RAL 9016
Gewicht : 10,05 kg
Gewicht mit Verpackung : 12,04 kg
Breite : 554 mm
Höhe : 1.090 mm
Tiefe : 162 mm
Breite mit Verpackung : 595 mm
Höhe mit Verpackung : 1.130 mm
Tiefe mit Verpackung : 210 mm
Verpackungseinheit : 1 Stück
Sortiment : K
GTIN (EAN) : 4012799992554
Hersteller: MAICO
WS 75 APA Abdeckung
Artikelnummer: 0093.1617
Menge: 1,000 Stck

**10.188 WS 75 UP Abdeckung Unterputz-Abdeckung für WS 75 Powerbox H, Ausführung Blech mit hochwer**
Designabdeckung aus Blech mit hochwertigem Glaseinsatz.
Unterputz-Abdeckung.
Modernes Design.
Farbe: Verkehrsweiß, ähnlich RAL 9016 - Feinstruktur
matt.
Einfache schnelle Montage.
Halterung Glasbedienteil enthalten.
Technische Daten
Material : Stahlblech, pulverbeschichtet mit
Glaseinsatz
Farbe : verkehrsweiß, ähnlich RAL 9016
Gewicht : 6,87 kg
Gewicht mit Verpackung : 9,25 kg
Breite : 570 mm
Höhe : 1.102 mm
Tiefe : 37 mm
Breite mit Verpackung : 635 mm
Höhe mit Verpackung : 1.175 mm
Tiefe mit Verpackung : 95 mm
Verpackungseinheit : 1 Stück
Sortiment : K
GTIN (EAN) : 4012799992561
Hersteller: MAICO
WS 75 UPA Abdeckung
Artikelnummer: 0093.1618
Menge: 1,000 Stck

**10.189 WS 75 UP Abdeckung Unterputz-Glas-Abdeckung für WS 75 Powerbox H, Designausführung aus Gl**
Designabdeckung aus Glas.
Modernes Design.
Farbe: weiß.
Einfache schnelle Montage.
Halterung Glasbedienteil enthalten.
Technische Daten
Material : Glas
Farbe : verkehrsweiß, ähnlich RAL 9016
Gewicht : 6,17 kg
Gewicht mit Verpackung : 8,85 kg
Breite : 566 mm
Höhe : 1.098 mm
Tiefe : 38 mm
Breite mit Verpackung : 635 mm
Höhe mit Verpackung : 1.175 mm
Tiefe mit Verpackung : 95 mm
Verpackungseinheit : 1 Stück
Sortiment : K
GTIN (EAN) : 4012799992578
Hersteller: MAICO
WS 75 UPGA Abdeckung
Artikelnummer: 0093.1619
Menge: 1,000 Stck

**10.190 Duo KWS Kombi-Wandstutzen Außenabdeckung aus Edelstahl mit getrennter Außen- und Fortluftführung**
Außenabdeckung aus Edelstahl mit getrennter Außen- und
Fortluftführung. Ausblasen frontal, Ansaugen von unten.
Lieferumfang:
Grundplatte
Abdeckhaube
Technische Daten
Einbauort : Außenwand
Einbauart : Aufputz
Material : Edelstahl
Farbe : Edelstahl, gebürstet
Gewicht : 1,5 kg
Gewicht mit Verpackung : 1,77 kg
Anschlussdurchmesser : 125 mm
Breite : 378 mm
Höhe : 179 mm
Tiefe : 93 mm
Breite mit Verpackung : 405 mm
Höhe mit Verpackung : 255 mm
Tiefe mit Verpackung : 160 mm
Verpackungseinheit : 1 Stück
Sortiment : K
GTIN (EAN) : 4012799990949
Hersteller: MAICO
Duo KWS E Kombi-Wandstutzen
Artikelnummer: 0093.1440
Menge: 1,000 Stck

**10.191 Duo KWS Kombi-Wandstutzen Außenabdeckung aus Edelstahl mit getrennter Außen- und Fortluftführung**
Außenabdeckung aus Edelstahl mit getrennter Außen- und
Fortluftführung. Ausblasen frontal, Ansaugen von unten.
Lieferumfang:
Grundplatte
Abdeckhaube
Technische Daten
Einbauort : Außenwand
Einbauart : Aufputz
Material : Edelstahl
Farbe : weiß pulverbeschichtet, ähnlich RAL 9010
Gewicht : 1,54 kg
Gewicht mit Verpackung : 1,81 kg
Anschlussdurchmesser : 125 mm
Breite : 378 mm
Höhe : 179 mm
Tiefe : 93 mm
Breite mit Verpackung : 395 mm
Höhe mit Verpackung : 250 mm
Tiefe mit Verpackung : 160 mm
Verpackungseinheit : 1 Stück
Sortiment : K
GTIN (EAN) : 4012799990956
Hersteller: MAICO
Duo KWS W Kombi-Wandstutzen
Artikelnummer: 0093.1441
Menge: 1,000 Stck

**10.192 Duo LE Laibungselement Laibungselement zum Einbau in die Fensterlaibung für dezentrales Lüftu**
Laibungselement zum Einbau in die Fensterlaibung.
Wird als notwendiges Zubehör bei einer Montage in der
Fensterlaibung benötigt.
Technische Daten
Fördervolumen : 60 m3/h
Material : Aluminium
Farbe : Aluminium unlackiert
Gewicht : 2,16 kg
Gewicht mit Verpackung : 2,79 kg
Breite : 920 mm
Höhe : 410 mm
Tiefe : 64 mm
Breite mit Verpackung : 1.020 mm
Höhe mit Verpackung : 460 mm
Tiefe mit Verpackung : 110 mm
Verpackungseinheit : 1 Stück
Sortiment : K
GTIN (EAN) : 4012799930877
Hersteller: MAICO
Duo LE Laibungselement
Artikelnummer: 0093.0087
Menge: 1,000 Stck

**10.193 Duo AE Abdeckung Abdeckung als notwendiges Zubehör für Laibungselement Duo LE zum Einba**
Abdeckung Laibungselement zum Einbau in die
Fensterlaibung.
Wird als notwendiges Zubehör bei einer Montage in der
Fensterlaibung benötigt.
Technische Daten
Fördervolumen : 60 m3/h
Material : Edelstahl
Farbe : Edelstahl, gebürstet
Gewicht : 0,56 kg
Gewicht mit Verpackung : 0,69 kg
Breite : 100 mm
Höhe : 394 mm
Tiefe : 77 mm
Breite mit Verpackung : 130 mm
Höhe mit Verpackung : 423 mm
Tiefe mit Verpackung : 100 mm
Verpackungseinheit : 1 Stück
Sortiment : K
GTIN (EAN) : 4012799930884
Hersteller: MAICO
Duo AE Abdeckung
Artikelnummer: 0093.0088
Menge: 1,000 Stck

**10.194 Duo LEV Laibungselement-Verlängerung Laibungselement-Verlängerung optional als Zubehör für Laibungselement**
Verlängerung für Laibungselement Duo LE zum Einbau in
die Fensterlaibung.
Wird optional als Zubehör bei einer Montage in der
Fensterlaibung benötigt.
Technische Daten
Fördervolumen : 60 m3/h
Material : Aluminium/Edelstahl
Farbe : Aluminium unlackiert
Gewicht : 2,42 kg
Gewicht mit Verpackung : 3,11 kg
Breite : 1.000 mm
Höhe : 410 mm
Tiefe : 64 mm
Breite mit Verpackung : 1.010 mm
Höhe mit Verpackung : 455 mm
Tiefe mit Verpackung : 110 mm
Verpackungseinheit : 1 Stück
Sortiment : K
GTIN (EAN) : 4012799930891
Hersteller: MAICO
Duo LEV Laibungselement-Verlängerung
Artikelnummer: 0093.0089
Menge: 1,000 Stck

**10.195 WS 75 A Blechadapter Blechadapter zum Anschluss von 1-2 MF-F75 Flexrohren**
Der Einschubadapter wird für einen passgenauen Übergang
auf das MF-F75 Rohr benötigt.
Das Flexrohr MF-F wird mittels "Klick-Prinzip" schnell
und sicher mit dem Einschubadapter verbunden.
Lieferumfang: Einschubadapter inkl. eines Stopfens.
Technische Daten
Material Gehäuse : Metall
Farbe : silber
Gewicht : 0,32 kg
Gewicht mit Verpackung : 0,59 kg
Anschlussdurchmesser : 75 mm
Nennweite : 75 mm
Geeignet für Nennweite : 75 mm
Breite : 223 mm
Höhe : 113 mm
Tiefe : 82 mm
Breite mit Verpackung : 267 mm
Höhe mit Verpackung : 156 mm
Tiefe mit Verpackung : 100 mm
Verpackungseinheit : 1 Stück
Sortiment : K
GTIN (EAN) : 4012799992424
Hersteller: MAICO
WS 75 A Blechadapter
Artikelnummer: 0093.1585
Menge: 1,000 Stck

**10.196 WS 75 RK Rückschlagklappen-Set Rückschlagklappenset für die WS 75 Powerbox H. Die Rückschlagklappen m 0**
Die Rückschlagklappen minimieren das Eindringen von
Luft und Außenschall wenn das Gerät ausgeschaltet ist.
Set besteht aus 2 Rückschlagklappen.
Technische Daten
Material Gehäuse : Kunststoff
Farbe : schwarz
Gewicht : 0,14 kg
Gewicht mit Verpackung : 0,15 kg
Breite : 170 mm
Höhe : 84 mm
Tiefe : 80 mm
Breite mit Verpackung : 267 mm
Höhe mit Verpackung : 156 mm
Tiefe mit Verpackung : 100 mm
Verpackungseinheit : 1 Set (2 Stück)
Sortiment : K
GTIN (EAN) : 4012799992448
Hersteller: MAICO
WS 75 RK-Set Rückschlagklappen-Set
Artikelnummer: 0093.1587
Menge: 1,000 Stck

**10.197 WS 75 S Endstopfen Stopfenset zum Verschließen bestehender Löcher im EPP-Gehäuse**
Stopfenset zum Verschließen bestehender oder
ausgebrochender Löcher im EPP-Gehäuse.
Das Stopfenset besteht aus acht EPP-Teilen.
Technische Daten
Material Gehäuse : Kunststoff EPP
Farbe : grau
Gewicht : 0,06 kg
Gewicht mit Verpackung : 0,07 kg
Breite : 264 mm
Höhe : 154 mm
Tiefe : 70 mm
Breite mit Verpackung : 267 mm
Höhe mit Verpackung : 156 mm
Tiefe mit Verpackung : 100 mm
Verpackungseinheit : 8 Stück
Sortiment : K
GTIN (EAN) : 4012799585046
Hersteller: MAICO
WS 75 S Endstopfen
Artikelnummer: 0058.0504
Menge: 1,000 Stck

**10.198 WS 75 F7 Luftfilter, Ersatz Ersatz-Luftfilter für Lüftungsgerät WS 75 Powerbox S und H, Filterklas**
Ersatz-Luftfilter für Lüftungsgerät WS 75 Powerbox S
und H.
Technische Daten
Einbaulage : senkrecht / waagerecht
Material : Kunststoff
Gewicht : 0,06 kg
Gewicht mit Verpackung : 0,07 kg
Filterart : Pollenfilter
Filterklasse : ISO ePM1 60 % (F7)
Breite : 173 mm
Höhe : 116 mm
Tiefe : 29 mm
Breite mit Verpackung : 240 mm
Höhe mit Verpackung : 210 mm
Tiefe mit Verpackung : 32 mm
Verpackungseinheit : 1 Stück
Geeignet für Produkte : WS 75
Sortiment : K
GTIN (EAN) : 4012799992455
Hersteller: MAICO
WS 75 F7 Luftfilter, Ersatz
Artikelnummer: 0093.1588
Menge: 1,000 Stck

**10.199 WS 75 G4 Luftfilter, Ersatz Ersatz-Luftfilter für Lüftungsgerät WS 75 Powerbox S und H, Filterklas**
Ersatz-Luftfilter für Lüftungsgerät WS 75 Powerbox S
und H.
Technische Daten
Einbaulage : senkrecht / waagerecht
Material : Kunststoff
Gewicht : 0,04 kg
Gewicht mit Verpackung : 0,04 kg
Filterart : Staubfilter
Filterklasse : ISO Coarse 80 % (G4)
Breite : 186 mm
Höhe : 114 mm
Tiefe : 16 mm
Breite mit Verpackung : 235 mm
Höhe mit Verpackung : 200 mm
Tiefe mit Verpackung : 32 mm
Verpackungseinheit : 2 Stück
Geeignet für Produkte : WS 75
Sortiment : K
GTIN (EAN) : 4012799992462
Hersteller: MAICO
WS 75 G4 Luftfilter, Ersatz
Artikelnummer: 0093.1589
Menge: 1,000 Stck

**10.200 WS 75 NH Nachheizung Elektrisches PTC-Nachheizregister für einen durchgängigen Betrieb der**
Optionales Nachheizregister zum Erwärmen der Zuluft bei
kalten Außentemperaturen.
Technische Daten
Bemessungsspannung : 230 V AC
Netzfrequenz : 50 Hz
Nennleistung : 200 W
Schutzart : IP 00
Material : Aluminium/verzinktes Stahlblech
Farbe : Silber
Gewicht : 0,6 kg
Gewicht mit Verpackung : 0,8 kg
Breite : 296 mm
Höhe : 51 mm
Tiefe : 106 mm
Breite mit Verpackung : 315 mm
Höhe mit Verpackung : 125 mm
Tiefe mit Verpackung : 245 mm
Heizleistung : 250 W
Verpackungseinheit : 1 Stück
Sortiment : K
GTIN (EAN) : 4012799992431
Hersteller: MAICO
WS 75 NH Nachheizung
Artikelnummer: 0093.1586
Menge: 1,000 Stck

**10.201 RLS G1 W Raumluftsteuerung Design-Raumluftsteuerung im Lieferumfang der Lüftungsgeräte WS 75 Powe**
Design-Raumluftsteuerung im Lieferumfang der
Lüftungsgeräte WS 75 Powerbox S und H.
Optional als Zubehör für die Lüftungsgeräte WS 120
Trio, WS 160 Flat, WS 170, WS 300 Flat, WR 310 / WR
410, WS 320 und WS 470.
Technische Daten
Spannungsart : Wechselstrom
Bemessungsspannung : 12 V
Material : Glas
Farbe : weiß
Gewicht : 0,16 kg
Gewicht mit Verpackung : 0,25 kg
Breite : 130 mm
Höhe : 92 mm
Tiefe : 15 mm
Breite mit Verpackung : 265 mm
Höhe mit Verpackung : 165 mm
Tiefe mit Verpackung : 49 mm
Verpackungseinheit : 1 Stück
Sortiment : K
GTIN (EAN) : 4012799992516
Hersteller: MAICO
RLS G1 WS Raumluftsteuerung
Artikelnummer: 0157.1593
Menge: 1,000 Stck

**10.202 RLS G1V Verschlussset Verschlussset für die Raumluftsteuerung der WS 75 Powerbox. RLS G1 WS**
Verschlussset für die Raumluftsteuerung der WS 75
Powerbox.
Die Raumluftsteuerung RLS G1 WS kann somit in eine
UP-Dose installiert werden.
Technische Daten
Material : Glas
Farbe : weiß
Gewicht : 0,16 kg
Gewicht mit Verpackung : 0,26 kg
Breite : 130 mm
Höhe : 92 mm
Tiefe : 15 mm
Breite mit Verpackung : 265 mm
Höhe mit Verpackung : 165 mm
Tiefe mit Verpackung : 49 mm
Verpackungseinheit : 1 Stück
Sortiment : K
GTIN (EAN) : 4012799992486
Hersteller: MAICO
RLS G1V Verschlussset
Artikelnummer: 0093.1591
Menge: 1,000 Stck

**10.203 WS 75 CO Kombisensor Interner CO2-Kombisensor (Temperatur, Feuchte und CO2) für die WS 75 P**
Der Kombisensor besitzt drei Fühler: Temperatur, Feucht
und CO2.
Das Lüftungsgerät wird nach den gemessenen Feuchte- und
CO2-Werten gesteuert.
Technische Daten
Material : Kunststoff
Farbe : grün
Gewicht : 0,01 kg
Gewicht mit Verpackung : 0,03 kg
Breite : 63 mm
Höhe : 25 mm
Tiefe : 16 mm
Breite mit Verpackung : 90 mm
Höhe mit Verpackung : 85 mm
Tiefe mit Verpackung : 45 mm
Verpackungseinheit : 1 Stück
Sortiment : K
GTIN (EAN) : 4012799992509
Hersteller: MAICO
WS 75 CO2 Kombisensor
Artikelnummer: 0157.1592
Menge: 1,000 Stck

**10.204 WS 75 VO Kombisensor Interner VOC-Kombisensor (Temperatur, Feuchte und VOC) für die WS 75 P**
Der Kombisensor besitzt drei Fühler: Temperatur, Feucht
und VOC.
Das Lüftungsgerät wird nach den gemessenen
Feuchtewerten und vorhandenen flüchtigen organischen
Verbindungen gesteuert.
Technische Daten
Material : Kunststoff
Farbe : grün
Gewicht : 0,01 kg
Gewicht mit Verpackung : 0,02 kg
Breite : 63 mm
Höhe : 25 mm
Tiefe : 16 mm
Breite mit Verpackung : 90 mm
Höhe mit Verpackung : 85 mm
Tiefe mit Verpackung : 45 mm
Verpackungseinheit : 1 Stück
Sortiment : K
GTIN (EAN) : 4012799992493
Hersteller: MAICO
WS 75 VOC Kombisensor
Artikelnummer: 0157.1591
Menge: 1,000 Stck

**10.205 WS 120 T Zentrales Lüftungsgerät Längsdurchströmtes kompaktes und leises Zentralgerät, Abluft links, mi**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (Maico@home) ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (Maico@home).
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Längsdurchströmt, Abluft links
Fördervolumen : 40 m3/h - 120 m3/h
Drehzahl : 2.200 1/min
SEC average : -36,82 kWh/(m2*a)
Energieeffizienzklasse : A
Spannungsart : Wechselstrom
Bemessungsspannung : 230 V
Netzfrequenz : 50 Hz / 60 Hz
SPI-Wert nach DIN EN 13141-7 (A7) : 0,29 Wh/m3
Leistungsaufnahme nach DIN EN 13141-7 (A7) : 20 W
Stand-By-Leistungsaufnahme : < 1 W
IMax : 1 A
Schutzart : IP 00
DIBT-Zulassung : ja
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 81 %
Wärmetauscherbauart : Enthalpie-Kreuz-Gegenstrom
Feuchterückgewinnung bei Enthalpie-Wärmetauscher nach
DIN EN 13141-7 (A2) : 69 %
Position Abluft : links
Bypass : nein
Vorheizregister : nein
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 32 dB (Abstand 1
m, Schallabsorption 10 m2)
Zulassungsnummer : Z-51.3-518
Verpackungseinheit : 1 Stück
Sortiment : K
GTIN (EAN) : 4012799956556
Hersteller: MAICO
WS 120 Trio LL Zentrales Lüftungsgerät
Artikelnummer: 0095.0655
Menge: 1,000 Stck

**10.206 WS 120 T Zentrales Lüftungsgerät Längsdurchströmtes kompaktes und leises Zentralgerät, Abluft links, mi**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (Maico@home) ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (Maico@home).
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Längsdurchströmt, Abluft links,
integriertes Vorheizregister
Fördervolumen : 40 m3/h - 120 m3/h
Drehzahl : 2.200 1/min
SEC average : -36,82 kWh/(m2*a)
Energieeffizienzklasse : A
Spannungsart : Wechselstrom
Bemessungsspannung : 230 V
Netzfrequenz : 50 Hz / 60 Hz
SPI-Wert nach DIN EN 13141-7 (A7) : 0,29 Wh/m3
Leistungsaufnahme nach DIN EN 13141-7 (A7) : 20 W
Stand-By-Leistungsaufnahme : < 1 W
IMax : 5 A
Schutzart : IP 00
DIBT-Zulassung : ja
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 81 %
Wärmetauscherbauart : Enthalpie-Kreuz-Gegenstrom
Feuchterückgewinnung bei Enthalpie-Wärmetauscher nach
DIN EN 13141-7 (A2) : 69 %
Position Abluft : links
Bypass : nein
Vorheizregister : integriert
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 32 dB (Abstand 1
m, Schallabsorption 10 m2)
Zulassungsnummer : Z-51.3-518
Verpackungseinheit : 1 Stück
Sortiment : K
GTIN (EAN) : 4012799956563
Hersteller: MAICO
WS 120 Trio LLV Zentrales Lüftungsgerät
Artikelnummer: 0095.0656
Menge: 1,000 Stck

**10.207 WS 120 T Zentrales Lüftungsgerät Längsdurchströmtes kompaktes und leises Zentralgerät, Abluft rechts, m**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (Maico@home) ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (Maico@home).
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Längsdurchströmt, Abluft rechts
Fördervolumen : 40 m3/h - 120 m3/h
Drehzahl : 2.200 1/min
SEC average : -36,82 kWh/(m2*a)
Energieeffizienzklasse : A
Spannungsart : Wechselstrom
Bemessungsspannung : 230 V
Netzfrequenz : 50 Hz / 60 Hz
SPI-Wert nach DIN EN 13141-7 (A7) : 0,29 Wh/m3
Leistungsaufnahme nach DIN EN 13141-7 (A7) : 20 W
Stand-By-Leistungsaufnahme : < 1 W
IMax : 1 A
Schutzart : IP 00
DIBT-Zulassung : ja
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 81 %
Wärmetauscherbauart : Enthalpie-Kreuz-Gegenstrom
Feuchterückgewinnung bei Enthalpie-Wärmetauscher nach
DIN EN 13141-7 (A2) : 69 %
Position Abluft : rechts
Bypass : nein
Vorheizregister : nein
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 32 dB (Abstand 1
m, Schallabsorption 10 m2)
Zulassungsnummer : Z-51.3-518
Verpackungseinheit : 1 Stück
Sortiment : K
GTIN (EAN) : 4012799956570
Hersteller: MAICO
WS 120 Trio LR Zentrales Lüftungsgerät
Artikelnummer: 0095.0657
Menge: 1,000 Stck

**10.208 WS 120 T Zentrales Lüftungsgerät Längsdurchströmtes kompaktes und leises Zentralgerät, Abluft rechts, m**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (Maico@home) ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (Maico@home).
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Längsdurchströmt, Abluft rechts,
integriertes Vorheizregister
Fördervolumen : 40 m3/h - 120 m3/h
Drehzahl : 2.200 1/min
SEC average : -36,82 kWh/(m2*a)
Energieeffizienzklasse : A
Spannungsart : Wechselstrom
Bemessungsspannung : 230 V
Netzfrequenz : 50 Hz / 60 Hz
SPI-Wert nach DIN EN 13141-7 (A7) : 0,29 Wh/m3
Leistungsaufnahme nach DIN EN 13141-7 (A7) : 20 W
Stand-By-Leistungsaufnahme : < 1 W
IMax : 5 A
Schutzart : IP 00
DIBT-Zulassung : ja
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 81 %
Wärmetauscherbauart : Enthalpie-Kreuz-Gegenstrom
Feuchterückgewinnung bei Enthalpie-Wärmetauscher nach
DIN EN 13141-7 (A2) : 69 %
Position Abluft : rechts
Bypass : nein
Vorheizregister : integriert
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 32 dB (Abstand 1
m, Schallabsorption 10 m2)
Zulassungsnummer : Z-51.3-518
Verpackungseinheit : 1 Stück
Sortiment : K
GTIN (EAN) : 4012799956587
Hersteller: MAICO
WS 120 Trio LRV Zentrales Lüftungsgerät
Artikelnummer: 0095.0658
Menge: 1,000 Stck

**10.209 WS 120 T Zentrales Lüftungsgerät Querdurchströmtes kompaktes und leises Zentralgerät, Abluft links, mit**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (Maico@home) ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (Maico@home).
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Querdurchströmt, Abluft links
Fördervolumen : 40 m3/h - 120 m3/h
Drehzahl : 2.200 1/min
SEC average : -38,03 kWh/(m2*a)
Energieeffizienzklasse : A
Spannungsart : Wechselstrom
Bemessungsspannung : 230 V
Netzfrequenz : 50 Hz / 60 Hz
SPI-Wert nach DIN EN 13141-7 (A7) : 0,27 Wh/m3
Leistungsaufnahme nach DIN EN 13141-7 (A7) : 20 W
Stand-By-Leistungsaufnahme : < 1 W
IMax : 1 A
Schutzart : IP 00
DIBT-Zulassung : ja
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 84 %
Wärmetauscherbauart : Enthalpie-Kreuz-Gegenstrom
Feuchterückgewinnung bei Enthalpie-Wärmetauscher nach
DIN EN 13141-7 (A2) : 69 %
Position Abluft : links
Bypass : nein
Vorheizregister : nein
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 30 dB (Abstand 1
m, Schallabsorption 10 m2)
Zulassungsnummer : Z-51.3-518
Verpackungseinheit : 1 Stück
Sortiment : K
GTIN (EAN) : 4012799956594
Hersteller: MAICO
WS 120 Trio QL Zentrales Lüftungsgerät
Artikelnummer: 0095.0659
Menge: 1,000 Stck

**10.210 WS 120 T Zentrales Lüftungsgerät Querdurchströmtes kompaktes und leises Zentralgerät, Abluft links, mit**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (Maico@home) ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (Maico@home).
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Querdurchströmt, Abluft links,
integriertes Vorheizregister
Fördervolumen : 40 m3/h - 120 m3/h
Drehzahl : 2.200 1/min
SEC average : -38,03 kWh/(m2*a)
Energieeffizienzklasse : A
Spannungsart : Wechselstrom
Bemessungsspannung : 230 V
Netzfrequenz : 50 Hz / 60 Hz
SPI-Wert nach DIN EN 13141-7 (A7) : 0,27 Wh/m3
Leistungsaufnahme nach DIN EN 13141-7 (A7) : 20 W
Stand-By-Leistungsaufnahme : < 1 W
IMax : 5 A
Schutzart : IP 00
DIBT-Zulassung : ja
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 84 %
Wärmetauscherbauart : Enthalpie-Kreuz-Gegenstrom
Feuchterückgewinnung bei Enthalpie-Wärmetauscher nach
DIN EN 13141-7 (A2) : 69 %
Position Abluft : links
Bypass : nein
Vorheizregister : integriert
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 30 dB (Abstand 1
m, Schallabsorption 10 m2)
Zulassungsnummer : Z-51.3-518
Verpackungseinheit : 1 Stück
Sortiment : K
GTIN (EAN) : 4012799956600
Hersteller: MAICO
WS 120 Trio QLV Zentrales Lüftungsgerät
Artikelnummer: 0095.0660
Menge: 1,000 Stck

**10.211 WS 120 T Zentrales Lüftungsgerät Querdurchströmtes kompaktes und leises Zentralgerät, Abluft rechts, mi**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (Maico@home) ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (Maico@home).
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Querdurchströmt, Abluft rechts
Fördervolumen : 40 m3/h - 120 m3/h
Drehzahl : 2.200 1/min
SEC average : -38,03 kWh/(m2*a)
Energieeffizienzklasse : A
Spannungsart : Wechselstrom
Bemessungsspannung : 230 V
Netzfrequenz : 50 Hz / 60 Hz
SPI-Wert nach DIN EN 13141-7 (A7) : 0,27 Wh/m3
Leistungsaufnahme nach DIN EN 13141-7 (A7) : 20 W
Stand-By-Leistungsaufnahme : < 1 W
IMax : 1 A
Schutzart : IP 00
DIBT-Zulassung : ja
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 84 %
Wärmetauscherbauart : Enthalpie-Kreuz-Gegenstrom
Feuchterückgewinnung bei Enthalpie-Wärmetauscher nach
DIN EN 13141-7 (A2) : 69 %
Position Abluft : rechts
Bypass : nein
Vorheizregister : nein
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 30 dB (Abstand 1
m, Schallabsorption 10 m2)
Zulassungsnummer : Z-51.3-518
Verpackungseinheit : 1 Stück
Sortiment : K
GTIN (EAN) : 4012799956617
Hersteller: MAICO
WS 120 Trio QR Zentrales Lüftungsgerät
Artikelnummer: 0095.0661
Menge: 1,000 Stck

**10.212 WS 120 T Zentrales Lüftungsgerät Querdurchströmtes kompaktes und leises Zentralgerät, Abluft rechts, mi**
Kurzbeschreibung:
Intelligentes Lüftungsgerät mit Wärme- und
Feuchterückgewinnung zur kontrollierten Be- und
Entlüftung mit einem Fördervolumen von 40 bis 120 m3/h.
Kompakt und hocheffizient - Energieeffizienzklasse A.
Schall- und energieoptimierte Ventilatoren in
EC-Technologie.
KfW-Förderfähigkeit und NRW-Förderung sind gegeben.
Besonders geeignet für den modernen Neubau oder
Sanierungen.
Sehr leises Gerät mit äußerst geringer Aufbauhöhe (21
cm) und geringem Gewicht (25 kg): Dadurch besonders für
den Einbau in abgehängten Decken geeignet. Weiterhin
ist auch die Installation an der Wand oder Dachschräge
möglich.
Außen-, Fort-, Zu- und Abluftstutzen in DN 125:
Maximale Flexibilität durch 3D-Luftstutzen,
Luftleitungsanschluss zu jeder Seite hin möglich.
Hierzu muss der EPP-Stopfen einfach nur umgesteckt
werden.
Zusätzliche Flexibilität an der Zu- und Abluftseite:
Wahlweise DN 125 Anschluss oder direkte Luftführung mit
bis zu jeweils vier DN 75 Luftleitungen für Zu- und
Abluft. Einfache und schnelle Montage durch das
Ausbrechen oder Umstecken der EPP-Stopfen.
ISO ePM10 >= 50 % (M5) Filter in der Abluft und ISO
ePM1 >= 60 % (F7) Pollenfilter in der Außenluft.
Werkzeugloser Filterwechsel.
Das Lüftungsgerät ist mit einem hochmodernen
Enthalpie-Wärmetauscher mit Hygienezertifikat nach VDI
6022, Blatt 1 ausgestattet.
Bypassbetrieb / Eco-Betrieb: ECO Zuluft, ECO Abluft zur
passiven Sommernachtskühlung.
Vollkommene Trennung der Abluft-/ Zuluftführung im
gesamten Gerät. Dadurch wird unerwünschter
Umluftbetrieb verhindert. Viren (z.B. Corona-Virus) und
Bakterien werden somit nicht übertragen.
Raumluftsteuerung RLS 1 WR im Lieferumfang.
Das WS 120 Trio ist via APP (Maico@home) ansteuerbar.
Plug Play: Einfache Inbetriebnahme durch kostenlose
Inbetriebnahmesoftware und serienmäßigen USB-Anschluss
für Inbetriebnahme, Steuerungs-Update sowie Service.
USB-Schnittstelle im Gerätedeckel integriert - keine
Demontage des Gerätedeckels bei
Inbetriebnahme/Softwareupdate notwendig.
Keine Druckschwankungsempfindlichkeit: Die integrierte
/ automatische Volumenstromkonstanz-Regelung sorgt für
eine dauerhafte Einhaltung des eingestellten
Volumenstromes unter sämtlichen Betriebsbedingungen
(z.B. Filterverschmutzung, Luftventil-Einstellungen).
Somit ergibt sich auch eine einfachere Inbetriebnahme /
Luftmengen-Einmessung an den Ventilen. Es ist keine
Einregulierung der Volumenströme notwendig.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Integrierte BACnet-Schnittstelle (TCP/IP) für
Integration in die Gebäudeleittechnik.
Das optionale Steckmodul K-SM ermöglicht die
Integration in KNX-Gebäudesysteme.
Das optionale Steckmodul E-SM ermöglicht die
Integration in EnOcean-Systeme.
Optionale Zusatzplatinen ZP 1 und ZP 2 für
Erweiterungsfunktionen wie z.B. Zonenklappe,
Sole-Erdwärmetauscher (geregelte Pumpe),
Filterdifferenzdruckmessung.
Maximale Geräte-Flexibilität durch verschiedenste
Ausstattungs-/ Anschlussmöglichkeiten.
Moderne Geräte-Modultechnik ermöglicht eine hohe
Benutzerfreundlichkeit für Service und Wartung.
Gehäuse :
Gehäuse aus schwarzem EPP mit verkehrsweißem
Stahlblechdeckel.
Filterwechsel einfach ohne Werkzeug möglich.
Dichtes, wärmebrückenfreies und schallgedämmtes
Innengehäuse.
Geräteoberfläche und Geräte-Innengehäuse sind einfach
zu reinigen.
Filter :
ISO ePM10 >= 50 % (M5) Filter in der Abluft und ISO
ePM1 >= 60 % (F7) Pollenfilter in der Außenluft.
Werkzeugloser Filtertausch.
Bedienung :
Bedienteil RLS 1 WR im Lieferumfang, 4 Luftstufen,
Filterwechselanzeige, Störungsanzeige.
Weitere Bedienteile können parallel angeschlossen
werden.
Mobile Bedienung mittels APP (Maico@home).
Liveberichterstellung, Nutzerverwaltung.
Bedarfsgeführter Automatikbetrieb / Zeitgesteuerter
Automatikbetrieb.
Manueller Betrieb / AUS.
ECO-Betrieb Zuluft oder ECO-Betrieb Abluft.
Filterabfragen, Fehlermeldungen.
Optionales Touchscreen-Bedienteil RLS T2 WS für die
Einstellung von:
2 Automatikbetriebsarten (Auto Sensor / Auto Zeit).
4 manuellen Betriebsarten (ECO-Abluft / ECO-Zuluft /
MANUELL / AUS).
Komplette Inbetriebnahme des WS 120 Trio möglich.
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung :
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher).
Einer geregelten Pumpe (z.B. Sole-Erdwärmetauscher).
Einer Luftklappe einer Zonenregelung.
Schaltkontakt-Verwendung für externes Nachheizregister.
Erweiterbar über optionale Zusatzplatine ZP 2 für:
Druckkonstanz der EC-Ventilatoren.
Differenzdruckgesteuerte Filterüberwachung.
Diverse Ein- und Ausgänge ermöglichen eine
regelungstechnische Verbindung des Lüftungsgerätes mit
einem anderen haustechnischen Gerät wie z.B.
Wärmepumpe.
Zulassungen und Zertifikate :
Prüfbericht nach DIN EN 13141-7.
Hygienezertifikate für Gehäusematerial (EPP) und
Wärmetauscher.
DIBt-Zulassung ist beantragt.
Wärmetauscher/Wärmerückgewinnung:
Hocheffizienter
Enthalpie-Kreuzgegenstrom-Wärmetauscher.
Wärmerückgewinnung bis 86 % bei den L-Varianten und 91
% bei den Q-Varianten.
Feuchterückgewinnung bis 69 %.
Hygienezertifikat (keine Bakterien,
Virenwachstum/Virenübergang) nach VDI 6022, Blatt 1.
Wärmetauscher mit Wasser reinigbar, antimikrobiell.
Kein Kondensatanschluss notwendig.
Sommerschaltung :
Eco-Betrieb: ECO Zuluft, ECO Abluft zur passiven
Sommernachtskühlung.
Frostschutz :
Verhinderung des Wärmetauscher-Einfrierens bei tiefen
Temperaturen durch Überwachung der Fortlufttemperatur.
Bei Frostgefahr wird der Außenluftvolumenstrom
schrittweise reduziert.
V-Ausführungen: Frostschutz durch integriertes
Vorheizregister.
Ventilatoren :
Vorwärts gekrümmte Radial-Ventilatoren in der Fortluft
bzw. Außenluft.
Energieeffiziente EC-Gleichstrommotoren mit
integrierter Volumenstromkonstanz-Regelung.
Möglichkeit der Druckkonstanz-Regelung über die
optionale Zusatzplatine ZP 2.
3 Lüftungsstufen von 40 m3/h bis 120 m3/h stufenlos
einstellbar.
Montagehinweise :
Leichte, sehr zeitsparende Montage durch direktes
Anschrauben des Gerätes an der Decke / Wand.
Gehäusedeckel leicht demontierbar über Schrauben.
Das Lüftungsgerät wird anschlussfertig geliefert.
Die Netzanschlussleitung (2,5 m) und die Steuerleitung
(2 m) der Raumluftsteuerung RLS 1 WR sind bereits ab
Werk im Lüftungsgerät verdrahtet.
Technische Daten
Ausführung : Querdurchströmt, Abluft rechts,
integriertes Vorheizregister
Fördervolumen : 40 m3/h - 120 m3/h
Drehzahl : 2.200 1/min
SEC average : -38,03 kWh/(m2*a)
Energieeffizienzklasse : A
Spannungsart : Wechselstrom
Bemessungsspannung : 230 V
Netzfrequenz : 50 Hz / 60 Hz
SPI-Wert nach DIN EN 13141-7 (A7) : 0,27 Wh/m3
Leistungsaufnahme nach DIN EN 13141-7 (A7) : 20 W
Stand-By-Leistungsaufnahme : < 1 W
IMax : 5 A
Schutzart : IP 00
DIBT-Zulassung : ja
Einbauort : Wand / Decke
Systemart : zentral
Material : Kunststoff EPP/ verzinktes Stahlblech
Material Gehäuse : Kunststoff EPP
Material Wärmetauscher : Kunststoff
Farbe : schwarz / verkehrsweiß (RAL 9016)
Gewicht : 25 kg
Gewicht mit Verpackung : 28 kg
Filterklasse : ISO ePM10 >= 50 % (M5) / ISO ePM1 >= 60
% (F7)
Anschlussdurchmesser : 125 mm (Außenluft / Fortluft /
Zuluft / Abluft), 75 mm (Zuluft / Abluft)
Breite : 600 mm
Höhe : 210 mm
Tiefe : 1.000 mm
Breite mit Verpackung : 720 mm
Höhe mit Verpackung : 300 mm
Tiefe mit Verpackung : 1.120 mm
Fördermitteltemperatur bei IMax : -20  C bis 50  C
Max. Wärmebereitstellungsgrad nach DIN EN 13141-7 (A7)
: 84 %
Wärmetauscherbauart : Enthalpie-Kreuz-Gegenstrom
Feuchterückgewinnung bei Enthalpie-Wärmetauscher nach
DIN EN 13141-7 (A2) : 69 %
Position Abluft : rechts
Bypass : nein
Vorheizregister : integriert
Enthalpie-Wärmetauscher : ja
Frostschutzschaltung : ja
Sommerschaltung : ECO-Abluft / ECO-Zuluft
Filterüberwachung : zeitgesteuert
Feuchteregelung : integriert
CO2-Regelung (optional) : Trio CO2 E, Trio CO2 I
Luftqualitätsregelung (optional) : Trio VOC E, Trio VOC
I
KNX-Anbindung (optional) : K-SM
MODBUS-Schnittstelle : integriert
Bedienteil im Lieferumfang : RLS 1 WR, App
Bedienteil (optional) : RLS T2 WS, RLS G1 WS
Funkintegration EnOcean (optional) : E-SM
Mobile Ansteuerung : ja
Schalldruckpegel Gehäuseabstrahlung : 30 dB (Abstand 1
m, Schallabsorption 10 m2)
Zulassungsnummer : Z-51.3-518
Verpackungseinheit : 1 Stück
Sortiment : K
GTIN (EAN) : 4012799956624
Hersteller: MAICO
WS 120 Trio QRV Zentrales Lüftungsgerät
Artikelnummer: 0095.0662
Menge: 1,000 Stck

**10.213 WS 160 F Zentrales Lüftungsgerät Zentrale hocheffiziente Lüftungsgeräte mit EC-Ventilatoren, Konstant-V**
Standardausführung:
Zentralgerät mit Enthalpiewärmetauscher.
Erweiterbar über optionale Zusatzplatine ZP 1 zur
Ansteuerung von unter anderem einer Luftklappe einer
Zonenregelung.
Kurzbeschreibung:
Intelligentes Lüftungsgerät mit Wärme- und
Feuchterückgewinnung zur kontrollierten Be- und
Entlüftung mit einem Fördervolumen von 40 bis 160 m3/h.
Zwei Zuluftstutzen (links und rechts) und ein
Abluftstutzen (mitte) ermöglichen eine kreuzungsfreie
Verlegung der Zuluftleitungen.
Vollkommene Trennung der Abluft-/ Zuluftführung im
gesamten Gerät. Dadurch wird unerwünschter
Umluftbetrieb verhindert. Viren (z.B. Corona-Virus) und
Bakterien werden somit nicht übertragen.
Hygienezertifikat nach VDI 6022, Blatt 1 vorhanden.
Kompakt und hocheffizient - Energieeffizienzklasse A.
Schall- und energieoptimierte Ventilatoren in
EC-Technologie.
KfW-Förderfähigkeit und NRW-Förderung sind gegeben.
Besonders geeignet für den modernen Neubau oder
Sanierungen.
Montagemöglichkeiten: deckenhängend, Wandmontage oder
in der Dachschräge.
Keine Druckschwankungsempfindlichkeit: Die integrierte
/ automatische Volumenstromkonstanz-Regelung sorgt für
eine dauerhafte Einhaltung des eingestellten
Volumenstromes unter sämtlichen Betriebsbedingungen
(z.B. Filterverschmutzung, Luftventil-Einstellungen).
Somit ergibt sich auch eine einfachere Inbetriebnahme /
Luftmengen-Einmessung an den Ventilen. Es ist keine
Einregulierung der Volumenströme notwendig.
Sehr leises Gerät mit äußerst geringer Aufbauhöhe (23
cm): Dadurch besonders für den Einbau in abgehängten
Decken geeignet. Darüber hinaus auch für die
Installation in der Dachschräge geeignet.
Verschiedene Betriebsarten: Aus, Manuell, Auto Sensor,
ECO-Abluft, ECO-Zuluft.
Raumluftsteuerung RLS 1 WR im Lieferumfang.
ISO Coarse 80 % (G4) Filter in der Abluft und ISO ePM1
55 % (F7) Pollenfilter in der Außenluft. Eine
Filterkaskade (ISO Coarse 80 % / ISO ePM1 55 %) in der
Außenluft ist zur Filterstandzeit-Erhöhung möglich.
Das Lüftungsgerät ist mit einem hochmodernen
Enthalpie-Wärmetauscher mit Hygienezertifikat nach VDI
6022, Blatt 1 ausgestattet.
Das WS 160 Flat ist via APP (Maico@home) ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine hohe
Benutzerfreundlichkeit für Service und Wartung.
Gehäuse:
Pulverbeschichtetes Stahlblechgehäuse.
Filterwechsel einfach ohne Werkzeug möglich.
Dichtes, wärmebrückenfreies, und schallgedämmtes
Innengehäuse aus temperaturbeständigem, schall- und
wärmedämmendem EPP-Material.
EPP-Gehäuse mit sehr guten hygienischen/nicht
hygroskopische Eigenschaften.
Geräteoberfläche und Geräte-Innengehäuse sind einfach
zu reinigen.
Filter :
ISO Coarse 80 % (G4) Filter in der Abluft und ISO ePM1
55 % (F7) Pollenfilter in der Außenluft.
Werkzeugloser Filterwechsel.
Bedienung:
Betriebsfertig mit Ein-/Ausschalter.
Bedienteil RLS 1 WR im Lieferumfang, 4 Luftstufen,
Filterwechselanzeige, Störungsanzeige.
Weitere Bedienteile können parallel angeschlossen
werden.
Mobile Bedienung mittels APP (Maico@home).
Liveberichterstellung, Nutzerverwaltung
Bedarfsgeführter Automatikbetrieb / Zeitgesteuerter
Automatikbetrieb
Manueller Betrieb / AUS
ECO-Betrieb Zuluft oder ECO-Betrieb Abluft
Filterabfragen, Fehlermeldungen
Optionales Touchscreen-Bedienteil RLS T2 WS für die
Einstellung von:
2 Automatikbetriebsarten (Auto Sensor / Auto Zeit)
4 manuellen Betriebsarten (ECO-Abluft / ECO-Zuluft /
MANUELL / AUS)
komplette Inbetriebnahme des Trio LZ möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-und
Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
Schaltkontakt-Verwendung für externes Nachheizregister
Erweiterbar über optionale Zusatzplatine ZP 2 für:
Druckkonstanz der EC-Ventilatoren
Differenzdruckgesteuerte Filterüberwachung
Diverse Ein-und Ausgänge ermöglichen eine
regelungstechnische Verbindung des Lüftungsgerätes mit
einem anderen haustechnischen Gerät wie z.B.
Wärmepumpe.
Zulassungen und Zertifikate:
DiBt-Zulassung.
PHI-Zertifikat.
Prüfbericht nach DIN EN 13141-7.
Zertifikat nach Schweizer "energie-cluster.ch".
Hygienezertifikate für Gehäusematerial (EPP) und
Wärmetauscher.
Wärmetauscher/Wärmerückgewinnung:
Hocheffizienter
Enthalpie-Kreuzgegenstrom-Wärmetauscher.
Wärmerückgewinnung bis 84 % und Feuchterückgewinnung
bis 53 %.
Hygienezertifikat (keine Bakterien,
Virenwachstum/Virenübergang) nach VDI 6022, Blatt 1.
Wärmetauscher mit Wasser reinigbar, antimikrobiell.
Kein Kondensatanschluss notwendig.
Sommerschaltung :
Eco-Betrieb: ECO Zuluft, ECO Abluft zur passiven
Sommernachtskühlung.
Frostschutz:
Verhinderung des Wärmetauscher-Einfrierens bei tiefen
Temperaturen durch Überwachung der Fortlufttemperatur.
Bei Frostgefahr wird der Außenluftvolumenstrom
schrittweise reduziert.
Ventilatoren:
Vorwärts gekrümmte Radialventilatoren in der Fortluft
bzw. Außenluft.
Energieeffiziente EC-Gleichstrommotoren mit
integrierter Volumenstromkonstanz-Regelung.
Möglichkeit der Druckkonstanz-Regelung über die
optionale Zusatzplatine ZP 2.
4 Lüftungsstufen von 40 m3 bis 160 m3/h stufenlos
einstellbar.
Montagehinweise:
Leichte, sehr zeitsparende Montage durch direktes
Anschrauben des Gerätes an der Decke / Wand.
Gehäusedeckel leicht demontierbar über Schrauben.
Technische Daten
Ausführung : Standardausführung
Anzahl Lüftungsstufen : 4
Fördervolumen : 40 m3/h - 160 m3/h
Volumenstromkonstant : ja
SEC average : -34,1 kWh/(m2*a)
Energieeffizienzklasse : A
Spannungsart : Wechselstrom
Bemessungsspannung : 230 V
Netzfrequenz : 50 Hz / 60 Hz
SPI-Wert nach DIN EN 13141-7 (A7) : 0,34 Wh/m3
Leistungsaufnahme nach DIN EN 13141-7 (A7) : 36 W
Stand-By-Leistungsaufnahme : < 1 W
IMax : 1,1 A
Schutzart : IP 00
DIBT-Zulassung : ja
PHI-Zertifizierung : ja
Einbauort : Wand / Decke
Aufstellungsort : Bad / Küche / Keller / Speicher /
Kniestock / Hauswirtschaftsraum / Heizungsraum / Flur
Systemart : zentral
Material Gehäuse : Kunststoff EPP / Stahlblech
Material Wärmetauscher : Kunststoff
Material Innenverkleidung : Kunststoff EPP
Farbe : schwarz / verkehrsweiß
Gewicht : 26,5 kg
Gewicht mit Verpackung : 32 kg
Filterklasse : ISO Coarse 80 % (G4) / ISO ePM1 55 %
(F7)
Anschlussdurchmesser : 125 mm / 160 mm
Anschlussdurchmesser Kondensatablauf : nicht notwendig
Breite : 582 mm
Höhe : 230 mm
Tiefe : 1.260 mm
Breite mit Verpackung : 710 mm
Höhe mit Verpackung : 245 mm
Tiefe mit Verpackung : 1.365 mm
Fördermitteltemperatur bei IMax : -20  C bis 50  C
Wärmebereitstellungsgrad : 84 %
Max. Wärmebereitstellungsgrad nach DIN EN 13141-7 (A7)
: 76 %
Wärmetauscherbauart : Enthalpie-Kreuz-Gegenstrom
Feuchterückgewinnung bei Enthalpie-Wärmetauscher nach
DIN EN 13141-7 (A2) : 53 %
Position Abluft : links/rechts
Bypass : nein
Vorheizregister : nein
Zonenklappe : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Zulassungsnummer : Z-51.4-376
Verpackungseinheit : 1 Stück
Sortiment : K
GTIN (EAN) : 4012799950905
Hersteller: MAICO
WS 160 Flat ET Zentrales Lüftungsgerät
Artikelnummer: 0095.0090
Menge: 1,000 Stck

**10.214 WS 160 F Zentrales Lüftungsgerät Zentrale hocheffiziente Lüftungsgeräte mit EC-Ventilatoren, Konstant-V**
Bypass-Ausführung:
Zentralgerät mit Enthalpiewärmetauscher und
integrierter Bypassklappe, die bedarfsgerecht stufenlos
gesteuert wird. Ja nach Temperaturdifferenz und
Nutzereinstellung wird die Raumluft optimal gekühlt,
ohne dass Zugerscheinungen auftreten.
Erweiterbar über optionale Zusatzplatine ZP 1 zur
Ansteuerung von unter anderem einer Luftklappe einer
Zonenregelung.
Kurzbeschreibung:
Intelligentes Lüftungsgerät mit Wärme- und
Feuchterückgewinnung zur kontrollierten Be- und
Entlüftung mit einem Fördervolumen von 40 bis 160 m3/h.
Zwei Zuluftstutzen (links und rechts) und ein
Abluftstutzen (mitte) ermöglichen eine kreuzungsfreie
Verlegung der Zuluftleitungen.
Vollkommene Trennung der Abluft-/ Zuluftführung im
gesamten Gerät. Dadurch wird unerwünschter
Umluftbetrieb verhindert. Viren (z.B. Corona-Virus) und
Bakterien werden somit nicht übertragen.
Hygienezertifikat nach VDI 6022, Blatt 1 vorhanden.
Kompakt und hocheffizient - Energieeffizienzklasse A.
Schall- und energieoptimierte Ventilatoren in
EC-Technologie.
KfW-Förderfähigkeit und NRW-Förderung sind gegeben.
Besonders geeignet für den modernen Neubau oder
Sanierungen.
Montagemöglichkeiten: deckenhängend, Wandmontage oder
in der Dachschräge.
Keine Druckschwankungsempfindlichkeit: Die integrierte
/ automatische Volumenstromkonstanz-Regelung sorgt für
eine dauerhafte Einhaltung des eingestellten
Volumenstromes unter sämtlichen Betriebsbedingungen
(z.B. Filterverschmutzung, Luftventil-Einstellungen).
Somit ergibt sich auch eine einfachere Inbetriebnahme /
Luftmengen-Einmessung an den Ventilen. Es ist keine
Einregulierung der Volumenströme notwendig.
Sehr leises Gerät mit äußerst geringer Aufbauhöhe (23
cm): Dadurch besonders für den Einbau in abgehängten
Decken geeignet. Darüber hinaus auch für die
Installation in der Dachschräge geeignet.
Verschiedene Betriebsarten: Aus, Manuell, Auto Sensor,
ECO-Abluft, ECO-Zuluft.
Raumluftsteuerung RLS 1 WR im Lieferumfang.
ISO Coarse 80 % (G4) Filter in der Abluft und ISO ePM1
55 % (F7) Pollenfilter in der Außenluft. Eine
Filterkaskade (ISO Coarse 80 % / ISO ePM1 55 %) in der
Außenluft ist zur Filterstandzeit-Erhöhung möglich.
Das Lüftungsgerät ist mit einem hochmodernen
Enthalpie-Wärmetauscher mit Hygienezertifikat nach VDI
6022, Blatt 1 ausgestattet.
Das WS 160 Flat ist via APP (Maico@home) ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine hohe
Benutzerfreundlichkeit für Service und Wartung.
Gehäuse:
Pulverbeschichtetes Stahlblechgehäuse.
Filterwechsel einfach ohne Werkzeug möglich.
Dichtes, wärmebrückenfreies, und schallgedämmtes
Innengehäuse aus temperaturbeständigem, schall- und
wärmedämmendem EPP-Material.
EPP-Gehäuse mit sehr guten hygienischen/nicht
hygroskopische Eigenschaften.
Geräteoberfläche und Geräte-Innengehäuse sind einfach
zu reinigen.
Filter :
ISO Coarse 80 % (G4) Filter in der Abluft und ISO ePM1
55 % (F7) Pollenfilter in der Außenluft.
Werkzeugloser Filterwechsel.
Bedienung:
Betriebsfertig mit Ein-/Ausschalter.
Bedienteil RLS 1 WR im Lieferumfang, 4 Luftstufen,
Filterwechselanzeige, Störungsanzeige.
Weitere Bedienteile können parallel angeschlossen
werden.
Mobile Bedienung mittels APP (Maico@home).
Liveberichterstellung, Nutzerverwaltung
Bedarfsgeführter Automatikbetrieb / Zeitgesteuerter
Automatikbetrieb
Manueller Betrieb / AUS
ECO-Betrieb Zuluft oder ECO-Betrieb Abluft
Filterabfragen, Fehlermeldungen
Optionales Touchscreen-Bedienteil RLS T2 WS für die
Einstellung von:
2 Automatikbetriebsarten (Auto Sensor / Auto Zeit)
4 manuellen Betriebsarten (ECO-Abluft / ECO-Zuluft /
MANUELL / AUS)
komplette Inbetriebnahme des Trio LZ möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-und
Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
Schaltkontakt-Verwendung für externes Nachheizregister
Erweiterbar über optionale Zusatzplatine ZP 2 für:
Druckkonstanz der EC-Ventilatoren
Differenzdruckgesteuerte Filterüberwachung
Diverse Ein-und Ausgänge ermöglichen eine
regelungstechnische Verbindung des Lüftungsgerätes mit
einem anderen haustechnischen Gerät wie z.B.
Wärmepumpe.
Zulassungen und Zertifikate:
DiBt-Zulassung.
PHI-Zertifikat.
Prüfbericht nach DIN EN 13141-7.
Zertifikat nach Schweizer "energie-cluster.ch".
Hygienezertifikate für Gehäusematerial (EPP) und
Wärmetauscher.
Wärmetauscher/Wärmerückgewinnung:
Hocheffizienter
Enthalpie-Kreuzgegenstrom-Wärmetauscher.
Wärmerückgewinnung bis 84 % und Feuchterückgewinnung
bis 53 %.
Hygienezertifikat (keine Bakterien,
Virenwachstum/Virenübergang) nach VDI 6022, Blatt 1.
Wärmetauscher mit Wasser reinigbar, antimikrobiell.
Kein Kondensatanschluss notwendig.
Bypass:
Die integrierte Bypassklappe (100 %-Bypass) mit der
bedarfsgerechten Bypasssteuerung ermöglicht eine
stufenlose Bypassregelung.
Je nach Temperaturdifferenzen und Nutzereinstellungen
wird die Raumluft optimal gekühlt, ohne dass
Zugerscheinungen auftreten.
Frostschutz:
Verhinderung des Wärmetauscher-Einfrierens bei tiefen
Temperaturen durch Überwachung der Fortlufttemperatur.
Bei Frostgefahr wird der Außenluftvolumenstrom
schrittweise reduziert.
Ventilatoren:
Vorwärts gekrümmte Radialventilatoren in der Fortluft
bzw. Außenluft.
Energieeffiziente EC-Gleichstrommotoren mit
integrierter Volumenstromkonstanz-Regelung.
Möglichkeit der Druckkonstanz-Regelung über die
optionale Zusatzplatine ZP 2.
4 Lüftungsstufen von 40 m3 bis 160 m3/h stufenlos
einstellbar.
Montagehinweise:
Leichte, sehr zeitsparende Montage durch direktes
Anschrauben des Gerätes an der Decke / Wand.
Gehäusedeckel leicht demontierbar über Schrauben.
Technische Daten
Ausführung : Bypass-Ausführung
Anzahl Lüftungsstufen : 4
Fördervolumen : 40 m3/h - 160 m3/h
Volumenstromkonstant : ja
SEC average : -34,1 kWh/(m2*a)
Energieeffizienzklasse : A
Spannungsart : Wechselstrom
Bemessungsspannung : 230 V
Netzfrequenz : 50 Hz / 60 Hz
SPI-Wert nach DIN EN 13141-7 (A7) : 0,34 Wh/m3
Leistungsaufnahme nach DIN EN 13141-7 (A7) : 36 W
Stand-By-Leistungsaufnahme : < 1 W
IMax : 1,1 A
Schutzart : IP 00
DIBT-Zulassung : ja
PHI-Zertifizierung : ja
Einbauort : Wand / Decke
Aufstellungsort : Bad / Küche / Keller / Speicher /
Kniestock / Hauswirtschaftsraum / Heizungsraum / Flur
Systemart : zentral
Material Gehäuse : Kunststoff EPP / Stahlblech
Material Wärmetauscher : Kunststoff
Material Innenverkleidung : Kunststoff EPP
Farbe : schwarz / verkehrsweiß
Gewicht : 26,5 kg
Gewicht mit Verpackung : 32 kg
Filterklasse : ISO Coarse 80 % (G4) / ISO ePM1 55 %
(F7)
Anschlussdurchmesser : 125 mm / 160 mm
Anschlussdurchmesser Kondensatablauf : nicht notwendig
Breite : 582 mm
Höhe : 230 mm
Tiefe : 1.260 mm
Breite mit Verpackung : 710 mm
Höhe mit Verpackung : 245 mm
Tiefe mit Verpackung : 1.365 mm
Fördermitteltemperatur bei IMax : -20  C bis 50  C
Wärmebereitstellungsgrad : 84 %
Max. Wärmebereitstellungsgrad nach DIN EN 13141-7 (A7)
: 76 %
Wärmetauscherbauart : Enthalpie-Kreuz-Gegenstrom
Feuchterückgewinnung bei Enthalpie-Wärmetauscher nach
DIN EN 13141-7 (A2) : 53 %
Position Abluft : links/rechts
Bypass : ja
Vorheizregister : nein
Zonenklappe : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Zulassungsnummer : Z-51.4-376
Verpackungseinheit : 1 Stück
Sortiment : K
GTIN (EAN) : 4012799950929
Hersteller: MAICO
WS 160 Flat BET Zentrales Lüftungsgerät
Artikelnummer: 0095.0092
Menge: 1,000 Stck

**10.215 WS 160 F Zentrales Lüftungsgerät Zentrale hocheffiziente Lüftungsgeräte mit EC-Ventilatoren, Konstant-V**
Komfort-Ausführung:
Zentralgerät mit Enthalpiewärmetauscher und
Vorheizregister. Somit hat die Lüftung mit dem
Heizregister auch bei tieferen Außenlufttemperaturen
keine Komforteinbußen.
Erweiterbar über optionale Zusatzplatine ZP 1 zur
Ansteuerung von unter anderem einer Luftklappe einer
Zonenregelung.
Kurzbeschreibung:
Intelligentes Lüftungsgerät mit Wärme- und
Feuchterückgewinnung zur kontrollierten Be- und
Entlüftung mit einem Fördervolumen von 40 bis 160 m3/h.
Zwei Zuluftstutzen (links und rechts) und ein
Abluftstutzen (mitte) ermöglichen eine kreuzungsfreie
Verlegung der Zuluftleitungen.
Vollkommene Trennung der Abluft-/ Zuluftführung im
gesamten Gerät. Dadurch wird unerwünschter
Umluftbetrieb verhindert. Viren (z.B. Corona-Virus) und
Bakterien werden somit nicht übertragen.
Hygienezertifikat nach VDI 6022, Blatt 1 vorhanden.
Kompakt und hocheffizient - Energieeffizienzklasse A.
Schall- und energieoptimierte Ventilatoren in
EC-Technologie.
KfW-Förderfähigkeit und NRW-Förderung sind gegeben.
Besonders geeignet für den modernen Neubau oder
Sanierungen.
Montagemöglichkeiten: deckenhängend, Wandmontage oder
in der Dachschräge.
Keine Druckschwankungsempfindlichkeit: Die integrierte
/ automatische Volumenstromkonstanz-Regelung sorgt für
eine dauerhafte Einhaltung des eingestellten
Volumenstromes unter sämtlichen Betriebsbedingungen
(z.B. Filterverschmutzung, Luftventil-Einstellungen).
Somit ergibt sich auch eine einfachere Inbetriebnahme /
Luftmengen-Einmessung an den Ventilen. Es ist keine
Einregulierung der Volumenströme notwendig.
Sehr leises Gerät mit äußerst geringer Aufbauhöhe (23
cm): Dadurch besonders für den Einbau in abgehängten
Decken geeignet. Darüber hinaus auch für die
Installation in der Dachschräge geeignet.
Verschiedene Betriebsarten: Aus, Manuell, Auto Sensor,
ECO-Abluft, ECO-Zuluft.
Raumluftsteuerung RLS 1 WR im Lieferumfang.
ISO Coarse 80 % (G4) Filter in der Abluft und ISO ePM1
55 % (F7) Pollenfilter in der Außenluft. Eine
Filterkaskade (ISO Coarse 80 % / ISO ePM1 55 %) in der
Außenluft ist zur Filterstandzeit-Erhöhung möglich.
Das Lüftungsgerät ist mit einem hochmodernen
Enthalpie-Wärmetauscher mit Hygienezertifikat nach VDI
6022, Blatt 1 ausgestattet.
Das WS 160 Flat ist via APP (Maico@home) ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine hohe
Benutzerfreundlichkeit für Service und Wartung.
Gehäuse:
Pulverbeschichtetes Stahlblechgehäuse.
Filterwechsel einfach ohne Werkzeug möglich.
Dichtes, wärmebrückenfreies, und schallgedämmtes
Innengehäuse aus temperaturbeständigem, schall- und
wärmedämmendem EPP-Material.
EPP-Gehäuse mit sehr guten hygienischen/nicht
hygroskopische Eigenschaften.
Geräteoberfläche und Geräte-Innengehäuse sind einfach
zu reinigen.
Filter :
ISO Coarse 80 % (G4) Filter in der Abluft und ISO ePM1
55 % (F7) Pollenfilter in der Außenluft.
Werkzeugloser Filterwechsel.
Bedienung:
Betriebsfertig mit Ein-/Ausschalter.
Bedienteil RLS 1 WR im Lieferumfang, 4 Luftstufen,
Filterwechselanzeige, Störungsanzeige.
Weitere Bedienteile können parallel angeschlossen
werden.
Mobile Bedienung mittels APP (Maico@home).
Liveberichterstellung, Nutzerverwaltung
Bedarfsgeführter Automatikbetrieb / Zeitgesteuerter
Automatikbetrieb
Manueller Betrieb / AUS
ECO-Betrieb Zuluft oder ECO-Betrieb Abluft
Filterabfragen, Fehlermeldungen
Optionales Touchscreen-Bedienteil RLS T2 WS für die
Einstellung von:
2 Automatikbetriebsarten (Auto Sensor / Auto Zeit)
4 manuellen Betriebsarten (ECO-Abluft / ECO-Zuluft /
MANUELL / AUS)
komplette Inbetriebnahme des Trio LZ möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-und
Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
Schaltkontakt-Verwendung für externes Nachheizregister
Erweiterbar über optionale Zusatzplatine ZP 2 für:
Druckkonstanz der EC-Ventilatoren
Differenzdruckgesteuerte Filterüberwachung
Diverse Ein-und Ausgänge ermöglichen eine
regelungstechnische Verbindung des Lüftungsgerätes mit
einem anderen haustechnischen Gerät wie z.B.
Wärmepumpe.
Zulassungen und Zertifikate:
DiBt-Zulassung.
PHI-Zertifikat.
Prüfbericht nach DIN EN 13141-7.
Zertifikat nach Schweizer "energie-cluster.ch".
Hygienezertifikate für Gehäusematerial (EPP) und
Wärmetauscher.
Wärmetauscher/Wärmerückgewinnung:
Hocheffizienter
Enthalpie-Kreuzgegenstrom-Wärmetauscher.
Wärmerückgewinnung bis 84 % und Feuchterückgewinnung
bis 53 %.
Hygienezertifikat (keine Bakterien,
Virenwachstum/Virenübergang) nach VDI 6022, Blatt 1.
Wärmetauscher mit Wasser reinigbar, antimikrobiell.
Kein Kondensatanschluss notwendig.
Sommerschaltung :
Eco-Betrieb: ECO Zuluft, ECO Abluft zur passiven
Sommernachtskühlung.
Frostschutz:
Die Regelung des leistungsgesteuerten elektrischen
Vorheizregisters erfolgt in Abhängigkeit
unterschiedlicher im Gerät erfasster Größen.
Das Resultat ist eine effiziente und energiesparende
Regelungsstrategie. Somit hat die Lüftung mit dem
Heizregister auch bei tieferen Außenlufttemperaturen
keine Komforteinbußen.
Ventilatoren:
Vorwärts gekrümmte Radialventilatoren in der Fortluft
bzw. Außenluft.
Energieeffiziente EC-Gleichstrommotoren mit
integrierter Volumenstromkonstanz-Regelung.
Möglichkeit der Druckkonstanz-Regelung über die
optionale Zusatzplatine ZP 2.
4 Lüftungsstufen von 40 m3 bis 160 m3/h stufenlos
einstellbar.
Montagehinweise:
Leichte, sehr zeitsparende Montage durch direktes
Anschrauben des Gerätes an der Decke / Wand.
Gehäusedeckel leicht demontierbar über Schrauben.
Technische Daten
Ausführung : Komfort-Ausführung
Anzahl Lüftungsstufen : 4
Fördervolumen : 40 m3/h - 160 m3/h
Volumenstromkonstant : ja
SEC average : -34,1 kWh/(m2*a)
Energieeffizienzklasse : A
Spannungsart : Wechselstrom
Bemessungsspannung : 230 V
Netzfrequenz : 50 Hz / 60 Hz
SPI-Wert nach DIN EN 13141-7 (A7) : 0,34 Wh/m3
Leistungsaufnahme nach DIN EN 13141-7 (A7) : 36 W
Stand-By-Leistungsaufnahme : < 1 W
IMax : 4,6 A
Schutzart : IP 00
DIBT-Zulassung : ja
PHI-Zertifizierung : ja
Einbauort : Wand / Decke
Aufstellungsort : Bad / Küche / Keller / Speicher /
Kniestock / Hauswirtschaftsraum / Heizungsraum / Flur
Systemart : zentral
Material Gehäuse : Kunststoff EPP / Stahlblech
Material Wärmetauscher : Kunststoff
Material Innenverkleidung : Kunststoff EPP
Farbe : schwarz / verkehrsweiß
Gewicht : 26,5 kg
Gewicht mit Verpackung : 32 kg
Filterklasse : ISO Coarse 80 % (G4) / ISO ePM1 55 %
(F7)
Anschlussdurchmesser : 125 mm / 160 mm
Anschlussdurchmesser Kondensatablauf : nicht notwendig
Breite : 582 mm
Höhe : 230 mm
Tiefe : 1.260 mm
Breite mit Verpackung : 710 mm
Höhe mit Verpackung : 245 mm
Tiefe mit Verpackung : 1.365 mm
Fördermitteltemperatur bei IMax : -20  C bis 50  C
Wärmebereitstellungsgrad : 84 %
Max. Wärmebereitstellungsgrad nach DIN EN 13141-7 (A7)
: 76 %
Wärmetauscherbauart : Enthalpie-Kreuz-Gegenstrom
Feuchterückgewinnung bei Enthalpie-Wärmetauscher nach
DIN EN 13141-7 (A2) : 53 %
Leistung Vorheizregister : 0,7 kW
Position Abluft : links/rechts
Bypass : nein
Vorheizregister : integriert
Zonenklappe : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Zulassungsnummer : Z-51.4-376
Verpackungseinheit : 1 Stück
Sortiment : K
GTIN (EAN) : 4012799950912
Hersteller: MAICO
WS 160 Flat KET Zentrales Lüftungsgerät
Artikelnummer: 0095.0091
Menge: 1,000 Stck

**10.216 WS 160 F Zentrales Lüftungsgerät Zentrale hocheffiziente Lüftungsgeräte mit EC-Ventilatoren, Konstant-V**
Komfort-Bypass Ausführung:
Zentralgerät mit Enthalpiewärmetauscher, integriertem
Bypass und Vorheizregister. Somit wird die Raumluft bei
hohen Außentemperaturen optimal gekühlt und bei tiefen
Außentemperaturen komfortabel vorgewärmt.
Erweiterbar über optionale Zusatzplatine ZP 1 zur
Ansteuerung von unter anderem einer Luftklappe einer
Zonenregelung.
Kurzbeschreibung:
Intelligentes Lüftungsgerät mit Wärme- und
Feuchterückgewinnung zur kontrollierten Be- und
Entlüftung mit einem Fördervolumen von 40 bis 160 m3/h.
Zwei Zuluftstutzen (links und rechts) und ein
Abluftstutzen (mitte) ermöglichen eine kreuzungsfreie
Verlegung der Zuluftleitungen.
Vollkommene Trennung der Abluft-/ Zuluftführung im
gesamten Gerät. Dadurch wird unerwünschter
Umluftbetrieb verhindert. Viren (z.B. Corona-Virus) und
Bakterien werden somit nicht übertragen.
Hygienezertifikat nach VDI 6022, Blatt 1 vorhanden.
Kompakt und hocheffizient - Energieeffizienzklasse A.
Schall- und energieoptimierte Ventilatoren in
EC-Technologie.
KfW-Förderfähigkeit und NRW-Förderung sind gegeben.
Besonders geeignet für den modernen Neubau oder
Sanierungen.
Montagemöglichkeiten: deckenhängend, Wandmontage oder
in der Dachschräge.
Keine Druckschwankungsempfindlichkeit: Die integrierte
/ automatische Volumenstromkonstanz-Regelung sorgt für
eine dauerhafte Einhaltung des eingestellten
Volumenstromes unter sämtlichen Betriebsbedingungen
(z.B. Filterverschmutzung, Luftventil-Einstellungen).
Somit ergibt sich auch eine einfachere Inbetriebnahme /
Luftmengen-Einmessung an den Ventilen. Es ist keine
Einregulierung der Volumenströme notwendig.
Sehr leises Gerät mit äußerst geringer Aufbauhöhe (23
cm): Dadurch besonders für den Einbau in abgehängten
Decken geeignet. Darüber hinaus auch für die
Installation in der Dachschräge geeignet.
Verschiedene Betriebsarten: Aus, Manuell, Auto Sensor,
ECO-Abluft, ECO-Zuluft.
Raumluftsteuerung RLS 1 WR im Lieferumfang.
ISO Coarse 80 % (G4) Filter in der Abluft und ISO ePM1
55 % (F7) Pollenfilter in der Außenluft. Eine
Filterkaskade (ISO Coarse 80 % / ISO ePM1 55 %) in der
Außenluft ist zur Filterstandzeit-Erhöhung möglich.
Das Lüftungsgerät ist mit einem hochmodernen
Enthalpie-Wärmetauscher mit Hygienezertifikat nach VDI
6022, Blatt 1 ausgestattet.
Das WS 160 Flat ist via APP (Maico@home) ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine hohe
Benutzerfreundlichkeit für Service und Wartung.
Gehäuse:
Pulverbeschichtetes Stahlblechgehäuse.
Filterwechsel einfach ohne Werkzeug möglich.
Dichtes, wärmebrückenfreies, und schallgedämmtes
Innengehäuse aus temperaturbeständigem, schall- und
wärmedämmendem EPP-Material.
EPP-Gehäuse mit sehr guten hygienischen/nicht
hygroskopische Eigenschaften.
Geräteoberfläche und Geräte-Innengehäuse sind einfach
zu reinigen.
Filter :
ISO Coarse 80 % (G4) Filter in der Abluft und ISO ePM1
55 % (F7) Pollenfilter in der Außenluft.
Werkzeugloser Filterwechsel.
Bedienung:
Betriebsfertig mit Ein-/Ausschalter.
Bedienteil RLS 1 WR im Lieferumfang, 4 Luftstufen,
Filterwechselanzeige, Störungsanzeige.
Weitere Bedienteile können parallel angeschlossen
werden.
Mobile Bedienung mittels APP (Maico@home).
Liveberichterstellung, Nutzerverwaltung
Bedarfsgeführter Automatikbetrieb / Zeitgesteuerter
Automatikbetrieb
Manueller Betrieb / AUS
ECO-Betrieb Zuluft oder ECO-Betrieb Abluft
Filterabfragen, Fehlermeldungen
Optionales Touchscreen-Bedienteil RLS T2 WS für die
Einstellung von:
2 Automatikbetriebsarten (Auto Sensor / Auto Zeit)
4 manuellen Betriebsarten (ECO-Abluft / ECO-Zuluft /
MANUELL / AUS)
komplette Inbetriebnahme des Trio LZ möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-und
Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
Schaltkontakt-Verwendung für externes Nachheizregister
Erweiterbar über optionale Zusatzplatine ZP 2 für:
Druckkonstanz der EC-Ventilatoren
Differenzdruckgesteuerte Filterüberwachung
Diverse Ein-und Ausgänge ermöglichen eine
regelungstechnische Verbindung des Lüftungsgerätes mit
einem anderen haustechnischen Gerät wie z.B.
Wärmepumpe.
Zulassungen und Zertifikate:
DiBt-Zulassung.
PHI-Zertifikat.
Prüfbericht nach DIN EN 13141-7.
Zertifikat nach Schweizer "energie-cluster.ch".
Hygienezertifikate für Gehäusematerial (EPP) und
Wärmetauscher.
Wärmetauscher/Wärmerückgewinnung:
Hocheffizienter
Enthalpie-Kreuzgegenstrom-Wärmetauscher.
Wärmerückgewinnung bis 84 % und Feuchterückgewinnung
bis 53 %.
Hygienezertifikat (keine Bakterien,
Virenwachstum/Virenübergang) nach VDI 6022, Blatt 1.
Wärmetauscher mit Wasser reinigbar, antimikrobiell.
Kein Kondensatanschluss notwendig.
Bypass:
Die integrierte Bypassklappe (100 %-Bypass) mit der
bedarfsgerechten Bypasssteuerung ermöglicht eine
stufenlose Bypassregelung.
Je nach Temperaturdifferenzen und Nutzereinstellungen
wird die Raumluft optimal gekühlt, ohne dass
Zugerscheinungen auftreten.
Frostschutz:
Die Regelung des leistungsgesteuerten elektrischen
Vorheizregisters erfolgt in Abhängigkeit
unterschiedlicher im Gerät erfasster Größen.
Das Resultat ist eine effiziente und energiesparende
Regelungsstrategie. Somit hat die Lüftung mit dem
Heizregister auch bei tieferen Außenlufttemperaturen
keine Komforteinbußen.
Ventilatoren:
Vorwärts gekrümmte Radialventilatoren in der Fortluft
bzw. Außenluft.
Energieeffiziente EC-Gleichstrommotoren mit
integrierter Volumenstromkonstanz-Regelung.
Möglichkeit der Druckkonstanz-Regelung über die
optionale Zusatzplatine ZP 2.
4 Lüftungsstufen von 40 m3 bis 160 m3/h stufenlos
einstellbar.
Montagehinweise:
Leichte, sehr zeitsparende Montage durch direktes
Anschrauben des Gerätes an der Decke / Wand.
Gehäusedeckel leicht demontierbar über Schrauben.
Technische Daten
Ausführung : Komfort-Bypass-Ausführung
Anzahl Lüftungsstufen : 4
Fördervolumen : 40 m3/h - 160 m3/h
Volumenstromkonstant : ja
SEC average : -34,1 kWh/(m2*a)
Energieeffizienzklasse : A
Spannungsart : Wechselstrom
Bemessungsspannung : 230 V
Netzfrequenz : 50 Hz / 60 Hz
SPI-Wert nach DIN EN 13141-7 (A7) : 0,34 Wh/m3
Leistungsaufnahme nach DIN EN 13141-7 (A7) : 36 W
Stand-By-Leistungsaufnahme : < 1 W
IMax : 4,6 A
Schutzart : IP 00
DIBT-Zulassung : ja
PHI-Zertifizierung : ja
Einbauort : Wand / Decke
Aufstellungsort : Bad / Küche / Keller / Speicher /
Kniestock / Hauswirtschaftsraum / Heizungsraum / Flur
Systemart : zentral
Material Gehäuse : Kunststoff EPP / Stahlblech
Material Wärmetauscher : Kunststoff
Material Innenverkleidung : Kunststoff EPP
Farbe : schwarz / verkehrsweiß
Gewicht : 26,5 kg
Gewicht mit Verpackung : 32 kg
Filterklasse : ISO Coarse 80 % (G4) / ISO ePM1 55 %
(F7)
Anschlussdurchmesser : 125 mm / 160 mm
Anschlussdurchmesser Kondensatablauf : nicht notwendig
Breite : 582 mm
Höhe : 230 mm
Tiefe : 1.260 mm
Breite mit Verpackung : 710 mm
Höhe mit Verpackung : 245 mm
Tiefe mit Verpackung : 1.365 mm
Fördermitteltemperatur bei IMax : -20  C bis 50  C
Wärmebereitstellungsgrad : 84 %
Max. Wärmebereitstellungsgrad nach DIN EN 13141-7 (A7)
: 76 %
Wärmetauscherbauart : Enthalpie-Kreuz-Gegenstrom
Feuchterückgewinnung bei Enthalpie-Wärmetauscher nach
DIN EN 13141-7 (A2) : 53 %
Leistung Vorheizregister : 0,7 kW
Position Abluft : links/rechts
Bypass : ja
Vorheizregister : integriert
Zonenklappe : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Zulassungsnummer : Z-51.4-376
Verpackungseinheit : 1 Stück
Sortiment : K
GTIN (EAN) : 4012799950936
Hersteller: MAICO
WS 160 Flat KBET Zentrales Lüftungsgerät
Artikelnummer: 0095.0093
Menge: 1,000 Stck

**10.217 WS 160 F Zentrales Lüftungsgerät Zentrale hocheffiziente Lüftungsgeräte mit EC-Ventilatoren, Konstant-V**
Komfort-Bypass-Zonen Ausführung:
Zentralgerät mit Enthalpiewärmetauscher, integriertem
Bypass, Vorheizregister und motorischer Zonenklappe.
Somit wird die Raumluft bei hohen Außentemperaturen
optimal gekühlt und bei tiefen Außentemperaturen
komfortabel vorgewärmt. Weiterhin ermöglicht die
Zonenklappe eine Aufteilung der Zulufträume in zwei
Zonen.
Der Einsatz der motorischen Zonenklappe und
bedarfsorientierten Zonenregelung ermöglichen die
Aufteilung der Zulufträume in 2 Zonen. Die jeweilige
Aufteilung der Volumenströme auf die 2 Zonen kann im
Zeitprogramm hinterlegt oder durch entsprechende
Luftqualitätssensoren in den Zonen geregelt werden.
Kurzbeschreibung:
Intelligentes Lüftungsgerät mit Wärme- und
Feuchterückgewinnung zur kontrollierten Be- und
Entlüftung mit einem Fördervolumen von 40 bis 160 m3/h.
Zwei Zuluftstutzen (links und rechts) und ein
Abluftstutzen (mitte) ermöglichen eine kreuzungsfreie
Verlegung der Zuluftleitungen.
Vollkommene Trennung der Abluft-/ Zuluftführung im
gesamten Gerät. Dadurch wird unerwünschter
Umluftbetrieb verhindert. Viren (z.B. Corona-Virus) und
Bakterien werden somit nicht übertragen.
Hygienezertifikat nach VDI 6022, Blatt 1 vorhanden.
Kompakt und hocheffizient - Energieeffizienzklasse A.
Schall- und energieoptimierte Ventilatoren in
EC-Technologie.
KfW-Förderfähigkeit und NRW-Förderung sind gegeben.
Besonders geeignet für den modernen Neubau oder
Sanierungen.
Montagemöglichkeiten: deckenhängend, Wandmontage oder
in der Dachschräge.
Keine Druckschwankungsempfindlichkeit: Die integrierte
/ automatische Volumenstromkonstanz-Regelung sorgt für
eine dauerhafte Einhaltung des eingestellten
Volumenstromes unter sämtlichen Betriebsbedingungen
(z.B. Filterverschmutzung, Luftventil-Einstellungen).
Somit ergibt sich auch eine einfachere Inbetriebnahme /
Luftmengen-Einmessung an den Ventilen. Es ist keine
Einregulierung der Volumenströme notwendig.
Sehr leises Gerät mit äußerst geringer Aufbauhöhe (23
cm): Dadurch besonders für den Einbau in abgehängten
Decken geeignet. Darüber hinaus auch für die
Installation in der Dachschräge geeignet.
Verschiedene Betriebsarten: Aus, Manuell, Auto Sensor,
ECO-Abluft, ECO-Zuluft.
Raumluftsteuerung RLS 1 WR im Lieferumfang.
ISO Coarse 80 % (G4) Filter in der Abluft und ISO ePM1
55 % (F7) Pollenfilter in der Außenluft. Eine
Filterkaskade (ISO Coarse 80 % / ISO ePM1 55 %) in der
Außenluft ist zur Filterstandzeit-Erhöhung möglich.
Das Lüftungsgerät ist mit einem hochmodernen
Enthalpie-Wärmetauscher mit Hygienezertifikat nach VDI
6022, Blatt 1 ausgestattet.
Das WS 160 Flat ist via APP (Maico@home) ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine hohe
Benutzerfreundlichkeit für Service und Wartung.
Gehäuse:
Pulverbeschichtetes Stahlblechgehäuse.
Filterwechsel einfach ohne Werkzeug möglich.
Dichtes, wärmebrückenfreies, und schallgedämmtes
Innengehäuse aus temperaturbeständigem, schall- und
wärmedämmendem EPP-Material.
EPP-Gehäuse mit sehr guten hygienischen/nicht
hygroskopische Eigenschaften.
Geräteoberfläche und Geräte-Innengehäuse sind einfach
zu reinigen.
Filter :
ISO Coarse 80 % (G4) Filter in der Abluft und ISO ePM1
55 % (F7) Pollenfilter in der Außenluft.
Werkzeugloser Filterwechsel.
Bedienung:
Betriebsfertig mit Ein-/Ausschalter.
Bedienteil RLS 1 WR im Lieferumfang, 4 Luftstufen,
Filterwechselanzeige, Störungsanzeige.
Weitere Bedienteile können parallel angeschlossen
werden.
Mobile Bedienung mittels APP (Maico@home).
Liveberichterstellung, Nutzerverwaltung
Bedarfsgeführter Automatikbetrieb / Zeitgesteuerter
Automatikbetrieb
Manueller Betrieb / AUS
ECO-Betrieb Zuluft oder ECO-Betrieb Abluft
Filterabfragen, Fehlermeldungen
Optionales Touchscreen-Bedienteil RLS T2 WS für die
Einstellung von:
2 Automatikbetriebsarten (Auto Sensor / Auto Zeit)
4 manuellen Betriebsarten (ECO-Abluft / ECO-Zuluft /
MANUELL / AUS)
komplette Inbetriebnahme des Trio LZ möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-und
Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
Schaltkontakt-Verwendung für externes Nachheizregister
Erweiterbar über optionale Zusatzplatine ZP 2 für:
Druckkonstanz der EC-Ventilatoren
Differenzdruckgesteuerte Filterüberwachung
Diverse Ein-und Ausgänge ermöglichen eine
regelungstechnische Verbindung des Lüftungsgerätes mit
einem anderen haustechnischen Gerät wie z.B.
Wärmepumpe.
Zulassungen und Zertifikate:
DiBt-Zulassung.
PHI-Zertifikat.
Prüfbericht nach DIN EN 13141-7.
Zertifikat nach Schweizer "energie-cluster.ch".
Hygienezertifikate für Gehäusematerial (EPP) und
Wärmetauscher.
Wärmetauscher/Wärmerückgewinnung:
Hocheffizienter
Enthalpie-Kreuzgegenstrom-Wärmetauscher.
Wärmerückgewinnung bis 84 % und Feuchterückgewinnung
bis 53 %.
Hygienezertifikat (keine Bakterien,
Virenwachstum/Virenübergang) nach VDI 6022, Blatt 1.
Wärmetauscher mit Wasser reinigbar, antimikrobiell.
Kein Kondensatanschluss notwendig.
Bypass:
Die integrierte Bypassklappe (100 %-Bypass) mit der
bedarfsgerechten Bypasssteuerung ermöglicht eine
stufenlose Bypassregelung.
Je nach Temperaturdifferenzen und Nutzereinstellungen
wird die Raumluft optimal gekühlt, ohne dass
Zugerscheinungen auftreten.
Frostschutz:
Die Regelung des leistungsgesteuerten elektrischen
Vorheizregisters erfolgt in Abhängigkeit
unterschiedlicher im Gerät erfasster Größen.
Das Resultat ist eine effiziente und energiesparende
Regelungsstrategie. Somit hat die Lüftung mit dem
Heizregister auch bei tieferen Außenlufttemperaturen
keine Komforteinbußen.
Ventilatoren:
Vorwärts gekrümmte Radialventilatoren in der Fortluft
bzw. Außenluft.
Energieeffiziente EC-Gleichstrommotoren mit
integrierter Volumenstromkonstanz-Regelung.
Möglichkeit der Druckkonstanz-Regelung über die
optionale Zusatzplatine ZP 2.
4 Lüftungsstufen von 40 m3 bis 160 m3/h stufenlos
einstellbar.
Montagehinweise:
Leichte, sehr zeitsparende Montage durch direktes
Anschrauben des Gerätes an der Decke / Wand.
Gehäusedeckel leicht demontierbar über Schrauben.
Technische Daten
Ausführung : Komfort-Bypass-Zonen-Ausführung
Anzahl Lüftungsstufen : 4
Fördervolumen : 40 m3/h - 160 m3/h
Volumenstromkonstant : ja
SEC average : -34,1 kWh/(m2*a)
Energieeffizienzklasse : A
Spannungsart : Wechselstrom
Bemessungsspannung : 230 V
Netzfrequenz : 50 Hz / 60 Hz
SPI-Wert nach DIN EN 13141-7 (A7) : 0,34 Wh/m3
Leistungsaufnahme nach DIN EN 13141-7 (A7) : 36 W
Stand-By-Leistungsaufnahme : < 1 W
IMax : 4,6 A
Schutzart : IP 00
DIBT-Zulassung : ja
PHI-Zertifizierung : ja
Einbauort : Wand / Decke
Aufstellungsort : Bad / Küche / Keller / Speicher /
Kniestock / Hauswirtschaftsraum / Heizungsraum / Flur
Systemart : zentral
Material Gehäuse : Kunststoff EPP / Stahlblech
Material Wärmetauscher : Kunststoff
Material Innenverkleidung : Kunststoff EPP
Farbe : schwarz / verkehrsweiß
Gewicht : 26,5 kg
Gewicht mit Verpackung : 32 kg
Filterklasse : ISO Coarse 80 % (G4) / ISO ePM1 55 %
(F7)
Anschlussdurchmesser : 125 mm / 160 mm
Anschlussdurchmesser Kondensatablauf : nicht notwendig
Breite : 582 mm
Höhe : 230 mm
Tiefe : 1.260 mm
Breite mit Verpackung : 710 mm
Höhe mit Verpackung : 245 mm
Tiefe mit Verpackung : 1.365 mm
Fördermitteltemperatur bei IMax : -20  C bis 50  C
Wärmebereitstellungsgrad : 84 %
Max. Wärmebereitstellungsgrad nach DIN EN 13141-7 (A7)
: 76 %
Wärmetauscherbauart : Enthalpie-Kreuz-Gegenstrom
Feuchterückgewinnung bei Enthalpie-Wärmetauscher nach
DIN EN 13141-7 (A2) : 53 %
Leistung Vorheizregister : 0,7 kW
Position Abluft : links/rechts
Bypass : ja
Vorheizregister : integriert
Zonenklappe : ja
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 37 dB(A) (Abstand
1 m, Schallabsorption 10 m2)
Zulassungsnummer : Z-51.4-376
Verpackungseinheit : 1 Stück
Sortiment : K
GTIN (EAN) : 4012799950943
Hersteller: MAICO
WS 160 Flat KBZET Zentrales Lüftungsgerät
Artikelnummer: 0095.0094
Menge: 1,000 Stck

**10.218 WS 170 R Zentrales Lüftungsgerät Zentrales Lüftungsgerät mit sehr effektiver Wärmerückgewinnung über Kr 0**
Standardausführung:
Standardausführung mit Kreuz-Gegenstrom-Wärmetauscher.
Gerät als Rechtsausführung.
ISO Coarse 80 % (G4) Filter in der Abluft und
Außenluft.
Schalloptimiertes Gehäuse.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Standardausführung rechts
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A
Schutzart : IP 00
DIBT-Zulassung : ja
PHI-Zertifizierung : nein
Einbauort : Wand
Aufstellungsort : Bad / Küche / Keller / Speicher /
Kniestock / Hauswirtschaftsraum / Heizungsraum / Flur
Systemart : zentral
Material Gehäuse : verzinktes Stahlblech,
pulverbeschichtet
Material Wärmetauscher : Kunststoff
Material Innenverkleidung : Kunststoff EPP
Farbe : verkehrsweiß (RAL 9016)
Gewicht : 37,14 kg
Gewicht mit Verpackung : 41,83 kg
Filterklasse : ISO Coarse 80 % (G4)
Anschlussdurchmesser : 125 mm
Anschlussdurchmesser Kondensatablauf : 3/4"
Schlauchanschluss oder Ablaufrohr Ï 28 mm
Breite : 595 mm
Höhe : 820 mm
Tiefe : 375 mm
Breite mit Verpackung : 640 mm
Höhe mit Verpackung : 990 mm
Tiefe mit Verpackung : 400 mm
Fördermitteltemperatur bei IMax : -20  C bis 60  C
Umgebungstemperatur : 10  C bis 40  C
Max. Wärmebereitstellungsgrad nach DIN EN 13141-7 (A7)
: 95 %
Wärmetauscherbauart : Kreuz-Gegenstrom
Position Abluft : rechts
Bypass : nein
Vorheizregister : extern
Enthalpie-Wärmetauscher : nein
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 36 dB (Abstand 3
m, Schallabsorption 10 m2)
Zulassungsnummer : Z-51.3-292
Verpackungseinheit : 1 Stück
Sortiment : K
GTIN (EAN) : 4012799952763
Hersteller: MAICO
WS 170 R Zentrales Lüftungsgerät
Artikelnummer: 0095.0276
Menge: 1,000 Stck

**10.219 WS 170 R Zentrales Lüftungsgerät Zentrales Lüftungsgerät mit sehr effektiver Wärmerückgewinnung über En 0**
Standardausführung :
Standardausführung mit Enthalpie-Wärmetauscher.
Gerät als Rechtsausführung.
ISO Coarse 80 % (G4) Filter in der Abluft und
Außenluft.
Schalloptimiertes Gehäuse.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Standardausführung rechts
Anzahl Lüftungsstufen : 4
Fördervolumen : 40 m3/h - 160 m3/h
Volumenstromkonstant : ja
SEC average : -36,5 kWh/(m2*a)
Energieeffizienzklasse : A
Spannungsart : Wechselstrom
Bemessungsspannung : 230 V
Netzfrequenz : 50 Hz / 60 Hz
SPI-Wert nach DIN EN 13141-7 (A7) : 0,28 Wh/m3
Leistungsaufnahme : 21 W - 80 W (Bei 100 Pa Gegendruck)
Leistungsaufnahme nach DIN EN 13141-7 (A7) : 36 W
Stand-By-Leistungsaufnahme : < 1 W
IMax : 0,5 A
Schutzart : IP 00
DIBT-Zulassung : ja
PHI-Zertifizierung : nein
Einbauort : Wand
Aufstellungsort : Bad / Küche / Keller / Speicher /
Kniestock / Hauswirtschaftsraum / Heizungsraum / Flur
Systemart : zentral
Material Gehäuse : verzinktes Stahlblech,
pulverbeschichtet
Material Wärmetauscher : Kunststoff
Material Innenverkleidung : Kunststoff EPP
Farbe : verkehrsweiß (RAL 9016)
Gewicht : 44,9 kg
Gewicht mit Verpackung : 49,73 kg
Filterklasse : ISO Coarse 80 % (G4)
Anschlussdurchmesser : 125 mm
Anschlussdurchmesser Kondensatablauf : 3/4"
Schlauchanschluss oder Ablaufrohr Ï 28 mm
Breite : 595 mm
Höhe : 820 mm
Tiefe : 375 mm
Breite mit Verpackung : 640 mm
Höhe mit Verpackung : 990 mm
Tiefe mit Verpackung : 400 mm
Fördermitteltemperatur bei IMax : -20  C bis 60  C
Umgebungstemperatur : 10  C bis 40  C
Max. Wärmebereitstellungsgrad nach DIN EN 13141-7 (A7)
: 90 %
Wärmetauscherbauart : Enthalpie-Kreuz-Gegenstrom
Feuchterückgewinnung bei Enthalpie-Wärmetauscher nach
DIN EN 13141-7 (A2) : 66 %
Position Abluft : rechts
Bypass : nein
Vorheizregister : extern
Enthalpie-Wärmetauscher : ja
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 36 dB (Abstand 3
m, Schallabsorption 10 m2)
Verpackungseinheit : 1 Stück
Sortiment : K
GTIN (EAN) : 4012799952770
Hersteller: MAICO
WS 170 RET Zentrales Lüftungsgerät
Artikelnummer: 0095.0277
Menge: 1,000 Stck

**10.220 WS 170 L Zentrales Lüftungsgerät Zentrales Lüftungsgerät mit sehr effektiver Wärmerückgewinnung über Kr 0**
Standardausführung:
Standardausführung mit Kreuz-Gegenstrom-Wärmetauscher.
Gerät als Linksausführung.
ISO Coarse 80 % (G4) Filter in der Abluft und
Außenluft.
Schalloptimiertes Gehäuse.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Standardausführung links
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A
Schutzart : IP 00
DIBT-Zulassung : ja
PHI-Zertifizierung : nein
Einbauort : Wand
Aufstellungsort : Bad / Küche / Keller / Speicher /
Kniestock / Hauswirtschaftsraum / Heizungsraum / Flur
Systemart : zentral
Material Gehäuse : verzinktes Stahlblech,
pulverbeschichtet
Material Wärmetauscher : Kunststoff
Material Innenverkleidung : Kunststoff EPP
Farbe : verkehrsweiß (RAL 9016)
Gewicht : 37,14 kg
Gewicht mit Verpackung : 41,83 kg
Filterklasse : ISO Coarse 80 % (G4)
Anschlussdurchmesser : 125 mm
Anschlussdurchmesser Kondensatablauf : 3/4"
Schlauchanschluss oder Ablaufrohr Ï 28 mm
Breite : 595 mm
Höhe : 820 mm
Tiefe : 375 mm
Breite mit Verpackung : 640 mm
Höhe mit Verpackung : 990 mm
Tiefe mit Verpackung : 400 mm
Fördermitteltemperatur bei IMax : -20  C bis 60  C
Umgebungstemperatur : 10  C bis 40  C
Max. Wärmebereitstellungsgrad nach DIN EN 13141-7 (A7)
: 95 %
Wärmetauscherbauart : Kreuz-Gegenstrom
Position Abluft : links
Bypass : nein
Vorheizregister : extern
Enthalpie-Wärmetauscher : nein
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 36 dB (Abstand 3
m, Schallabsorption 10 m2)
Zulassungsnummer : Z-51.3-292
Verpackungseinheit : 1 Stück
Sortiment : K
GTIN (EAN) : 4012799952787
Hersteller: MAICO
WS 170 L Zentrales Lüftungsgerät
Artikelnummer: 0095.0278
Menge: 1,000 Stck

**10.221 WS 170 L Zentrales Lüftungsgerät Zentrales Lüftungsgerät mit sehr effektiver Wärmerückgewinnung über En 0**
Standardausführung :
Standardausführung mit Enthalpie-Wärmetauscher.
Gerät als Linksausführung.
Filter ISO Coarse 80 % (G4) Filter in der Abluft und
Außenluft.
Schalloptimiertes Gehäuse.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Standardausführung links
Anzahl Lüftungsstufen : 4
Fördervolumen : 40 m3/h - 160 m3/h
Volumenstromkonstant : ja
SEC average : -36,5 kWh/(m2*a)
Energieeffizienzklasse : A
Spannungsart : Wechselstrom
Bemessungsspannung : 230 V
Netzfrequenz : 50 Hz / 60 Hz
SPI-Wert nach DIN EN 13141-7 (A7) : 0,28 Wh/m3
Leistungsaufnahme : 21 W - 80 W (Bei 100 Pa Gegendruck)
Leistungsaufnahme nach DIN EN 13141-7 (A7) : 36 W
Stand-By-Leistungsaufnahme : < 1 W
IMax : 0,5 A
Schutzart : IP 00
DIBT-Zulassung : ja
PHI-Zertifizierung : nein
Einbauort : Wand
Aufstellungsort : Bad / Küche / Keller / Speicher /
Kniestock / Hauswirtschaftsraum / Heizungsraum / Flur
Systemart : zentral
Material Gehäuse : verzinktes Stahlblech,
pulverbeschichtet
Material Wärmetauscher : Kunststoff
Material Innenverkleidung : Kunststoff EPP
Farbe : verkehrsweiß (RAL 9016)
Gewicht : 44,9 kg
Gewicht mit Verpackung : 49,73 kg
Filterklasse : ISO Coarse 80 % (G4)
Anschlussdurchmesser : 125 mm
Anschlussdurchmesser Kondensatablauf : 3/4"
Schlauchanschluss oder Ablaufrohr Ï 28 mm
Breite : 595 mm
Höhe : 820 mm
Tiefe : 375 mm
Breite mit Verpackung : 640 mm
Höhe mit Verpackung : 990 mm
Tiefe mit Verpackung : 400 mm
Fördermitteltemperatur bei IMax : -20  C bis 60  C
Umgebungstemperatur : 10  C bis 40  C
Max. Wärmebereitstellungsgrad nach DIN EN 13141-7 (A7)
: 90 %
Wärmetauscherbauart : Enthalpie-Kreuz-Gegenstrom
Feuchterückgewinnung bei Enthalpie-Wärmetauscher nach
DIN EN 13141-7 (A2) : 66 %
Position Abluft : links
Bypass : nein
Vorheizregister : extern
Enthalpie-Wärmetauscher : ja
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 36 dB (Abstand 3
m, Schallabsorption 10 m2)
Verpackungseinheit : 1 Stück
Sortiment : K
GTIN (EAN) : 4012799952794
Hersteller: MAICO
WS 170 LET Zentrales Lüftungsgerät
Artikelnummer: 0095.0279
Menge: 1,000 Stck

**10.222 WS 170 K Zentrales Lüftungsgerät Zentrales Lüftungsgerät mit sehr effektiver Wärmerückgewinnung über Kr 0**
Komfortausführung:
Komfortausführung mit Vorheizregister,
schalloptimiertem Gehäuse mit Zusatzdämmung und
Kreuz-Gegenstrom-Wärmetauscher.
Gerät als Rechtsausführung.
ISO Coarse 80 % (G4) Filter in der Abluft und ISO ePM1
55 % (F7) Pollenfilter in der Außenluft.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Komfort-Ausführung rechts
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A (Bei aktiver Frostschutzheizung 4 A)
Schutzart : IP 00
DIBT-Zulassung : ja
PHI-Zertifizierung : ja
Einbauort : Wand
Aufstellungsort : Bad / Küche / Keller / Speicher /
Kniestock / Hauswirtschaftsraum / Heizungsraum / Flur
Systemart : zentral
Material Gehäuse : verzinktes Stahlblech,
pulverbeschichtet
Material Wärmetauscher : Kunststoff
Material Innenverkleidung : Kunststoff EPP
Farbe : verkehrsweiß (RAL 9016)
Gewicht : 37,14 kg
Gewicht mit Verpackung : 41,83 kg
Filterklasse : ISO Coarse 80 % (G4) / ISO ePM1 55 %
(F7)
Anschlussdurchmesser : 125 mm
Anschlussdurchmesser Kondensatablauf : 3/4"
Schlauchanschluss oder Ablaufrohr Ï 28 mm
Breite : 595 mm
Höhe : 820 mm
Tiefe : 375 mm
Breite mit Verpackung : 640 mm
Höhe mit Verpackung : 990 mm
Tiefe mit Verpackung : 400 mm
Fördermitteltemperatur bei IMax : -20  C bis 60  C
Umgebungstemperatur : 10  C bis 40  C
Max. Wärmebereitstellungsgrad nach DIN EN 13141-7 (A7)
: 95 %
Wärmetauscherbauart : Kreuz-Gegenstrom
Leistung Vorheizregister : 0,74 kW
Position Abluft : rechts
Bypass : nein
Vorheizregister : integriert
Enthalpie-Wärmetauscher : nein
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 25 dB (Abstand 3
m, Schallabsorption 10 m2)
Zulassungsnummer : Z-51.3-292
Verpackungseinheit : 1 Stück
Sortiment : K
GTIN (EAN) : 4012799952800
Hersteller: MAICO
WS 170 KR Zentrales Lüftungsgerät
Artikelnummer: 0095.0280
Menge: 1,000 Stck

**10.223 WS 170 K Zentrales Lüftungsgerät Zentrales Lüftungsgerät mit sehr effektiver Wärmerückgewinnung über En 0**
Komfortausführung:
Komfortausführung mit Vorheizregister,
schalloptimiertem Gehäuse mit Zusatzdämmung und
Enthalpie-Wärmetauscher.
Gerät als Rechtsausführung.
ISO Coarse 80 % (G4) Filter in der Abluft und ISO ePM1
55 % (F7) Pollenfilter in der Außenluft.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Komfort-Ausführung rechts
Anzahl Lüftungsstufen : 4
Fördervolumen : 40 m3/h - 160 m3/h
Volumenstromkonstant : ja
SEC average : -36,5 kWh/(m2*a)
Energieeffizienzklasse : A
Spannungsart : Wechselstrom
Bemessungsspannung : 230 V
Netzfrequenz : 50 Hz / 60 Hz
SPI-Wert nach DIN EN 13141-7 (A7) : 0,28 Wh/m3
Leistungsaufnahme : 21 W - 80 W (Bei 100 Pa Gegendruck)
Leistungsaufnahme nach DIN EN 13141-7 (A7) : 36 W
Stand-By-Leistungsaufnahme : < 1 W
IMax : 0,5 A (Bei aktiver Frostschutzheizung 4 A)
Schutzart : IP 00
DIBT-Zulassung : ja
PHI-Zertifizierung : nein
Einbauort : Wand
Aufstellungsort : Bad / Küche / Keller / Speicher /
Kniestock / Hauswirtschaftsraum / Heizungsraum / Flur
Systemart : zentral
Material Gehäuse : verzinktes Stahlblech,
pulverbeschichtet
Material Wärmetauscher : Kunststoff
Material Innenverkleidung : Kunststoff EPP
Farbe : verkehrsweiß (RAL 9016)
Gewicht : 46 kg
Gewicht mit Verpackung : 51 kg
Filterklasse : ISO Coarse 80 % (G4) / ISO ePM1 55 %
(F7)
Anschlussdurchmesser : 125 mm
Anschlussdurchmesser Kondensatablauf : 3/4"
Schlauchanschluss oder Ablaufrohr Ï 28 mm
Breite : 595 mm
Höhe : 820 mm
Tiefe : 375 mm
Breite mit Verpackung : 640 mm
Höhe mit Verpackung : 990 mm
Tiefe mit Verpackung : 400 mm
Fördermitteltemperatur bei IMax : -20  C bis 60  C
Umgebungstemperatur : 10  C bis 40  C
Max. Wärmebereitstellungsgrad nach DIN EN 13141-7 (A7)
: 90 %
Wärmetauscherbauart : Enthalpie-Kreuz-Gegenstrom
Feuchterückgewinnung bei Enthalpie-Wärmetauscher nach
DIN EN 13141-7 (A2) : 66 %
Leistung Vorheizregister : 0,74 kW
Position Abluft : rechts
Bypass : nein
Vorheizregister : integriert
Enthalpie-Wärmetauscher : ja
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 25 dB (Abstand 3
m, Schallabsorption 10 m2)
Verpackungseinheit : 1 Stück
Sortiment : K
GTIN (EAN) : 4012799952817
Hersteller: MAICO
WS 170 KRET Zentrales Lüftungsgerät
Artikelnummer: 0095.0281
Menge: 1,000 Stck

**10.224 WS 170 K Zentrales Lüftungsgerät Zentrales Lüftungsgerät mit sehr effektiver Wärmerückgewinnung über Kr 0**
Komfortausführung:
Komfortausführung mit Vorheizregister,
schalloptimiertem Gehäuse mit Zusatzdämmung und
Kreuz-Gegenstrom-Wärmetauscher.
Gerät als Linksausführung.
ISO Coarse 80 % (G4) Filter in der Abluft und ISO ePM1
55 % (F7) Pollenfilter in der Außenluft.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Komfort-Ausführung links
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A (Bei aktiver Frostschutzheizung 4 A)
Schutzart : IP 00
DIBT-Zulassung : ja
PHI-Zertifizierung : ja
Einbauort : Wand
Aufstellungsort : Bad / Küche / Keller / Speicher /
Kniestock / Hauswirtschaftsraum / Heizungsraum / Flur
Systemart : zentral
Material Gehäuse : verzinktes Stahlblech,
pulverbeschichtet
Material Wärmetauscher : Kunststoff
Material Innenverkleidung : Kunststoff EPP
Farbe : verkehrsweiß (RAL 9016)
Gewicht : 37,14 kg
Gewicht mit Verpackung : 41,83 kg
Filterklasse : ISO Coarse 80 % (G4) / ISO ePM1 55 %
(F7)
Anschlussdurchmesser : 125 mm
Anschlussdurchmesser Kondensatablauf : 3/4"
Schlauchanschluss oder Ablaufrohr Ï 28 mm
Breite : 375 mm
Höhe : 820 mm
Tiefe : 595 mm
Breite mit Verpackung : 400 mm
Höhe mit Verpackung : 990 mm
Tiefe mit Verpackung : 640 mm
Fördermitteltemperatur bei IMax : -20  C bis 60  C
Umgebungstemperatur : 10  C bis 40  C
Max. Wärmebereitstellungsgrad nach DIN EN 13141-7 (A7)
: 95 %
Wärmetauscherbauart : Kreuz-Gegenstrom
Leistung Vorheizregister : 0,74 kW
Position Abluft : links
Bypass : nein
Vorheizregister : integriert
Enthalpie-Wärmetauscher : nein
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 25 dB (Abstand 3
m, Schallabsorption 10 m2)
Zulassungsnummer : Z-51.3-292
Verpackungseinheit : 1 Stück
Sortiment : K
GTIN (EAN) : 4012799952824
Hersteller: MAICO
WS 170 KL Zentrales Lüftungsgerät
Artikelnummer: 0095.0282
Menge: 1,000 Stck

**10.225 WS 170 K Zentrales Lüftungsgerät Zentrales Lüftungsgerät mit sehr effektiver Wärmerückgewinnung über En 0**
Komfortausführung:
Komfortausführung mit Vorheizregister,
schalloptimiertem Gehäuse mit Zusatzdämmung und
Enthalpie-Wärmetauscher.
Gerät als Linksausführung.
ISO Coarse 80 % (G4) Filter in der Abluft und ISO ePM1
55 % (F7) Pollenfilter in der Außenluft.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Komfort-Ausführung rechts
Anzahl Lüftungsstufen : 4
Fördervolumen : 40 m3/h - 160 m3/h
Volumenstromkonstant : ja
SEC average : -36,5 kWh/(m2*a)
Energieeffizienzklasse : A
Spannungsart : Wechselstrom
Bemessungsspannung : 230 V
Netzfrequenz : 50 Hz / 60 Hz
SPI-Wert nach DIN EN 13141-7 (A7) : 0,28 Wh/m3
Leistungsaufnahme : 21 W - 80 W (Bei 100 Pa Gegendruck)
Leistungsaufnahme nach DIN EN 13141-7 (A7) : 36 W
Stand-By-Leistungsaufnahme : < 1 W
IMax : 0,5 A (Bei aktiver Frostschutzheizung 4 A)
Schutzart : IP 00
DIBT-Zulassung : ja
PHI-Zertifizierung : nein
Einbauort : Wand
Aufstellungsort : Bad / Küche / Keller / Speicher /
Kniestock / Hauswirtschaftsraum / Heizungsraum / Flur
Systemart : zentral
Material Gehäuse : verzinktes Stahlblech,
pulverbeschichtet
Material Wärmetauscher : Kunststoff
Material Innenverkleidung : Kunststoff EPP
Farbe : verkehrsweiß (RAL 9016)
Gewicht : 46 kg
Gewicht mit Verpackung : 51 kg
Filterklasse : ISO Coarse 80 % (G4) / ISO ePM1 55 %
(F7)
Anschlussdurchmesser : 125 mm
Anschlussdurchmesser Kondensatablauf : 3/4"
Schlauchanschluss oder Ablaufrohr Ï 28 mm
Breite : 595 mm
Höhe : 820 mm
Tiefe : 375 mm
Breite mit Verpackung : 640 mm
Höhe mit Verpackung : 990 mm
Tiefe mit Verpackung : 400 mm
Fördermitteltemperatur bei IMax : -20  C bis 60  C
Umgebungstemperatur : 10  C bis 40  C
Max. Wärmebereitstellungsgrad nach DIN EN 13141-7 (A7)
: 90 %
Wärmetauscherbauart : Enthalpie-Kreuz-Gegenstrom
Feuchterückgewinnung bei Enthalpie-Wärmetauscher nach
DIN EN 13141-7 (A2) : 66 %
Leistung Vorheizregister : 0,74 kW
Position Abluft : links
Bypass : nein
Vorheizregister : integriert
Enthalpie-Wärmetauscher : ja
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 25 dB (Abstand 3
m, Schallabsorption 10 m2)
Verpackungseinheit : 1 Stück
Sortiment : K
GTIN (EAN) : 4012799952831
Hersteller: MAICO
WS 170 KLET Zentrales Lüftungsgerät
Artikelnummer: 0095.0283
Menge: 1,000 Stck

**10.226 WS 170 K Zentrales Lüftungsgerät Zentrales Lüftungsgerät mit sehr effektiver Wärmerückgewinnung über Kr 0**
Bypass-Ausführung:
Bypass-Ausführung mit Vorheizregister, Bypass,
schalloptimiertem Gehäuse mit Zusatzdämmung und
Kreuz-Gegenstrom-Wärmetauscher.
Gerät als Rechtsausführung.
ISO Coarse 80 % (G4) Filter in der Abluft und ISO ePM1
55 % (F7) Pollenfilter in der Außenluft.
Patentierter automatischer 100% Bypass zur passiven
Sommernachtskühlung mit einstellbarer minimaler
Zuluft-Temperaturbegrenzung.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Bypass-Ausführung rechts
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A (Bei aktiver Frostschutzheizung 4 A)
Schutzart : IP 00
DIBT-Zulassung : ja
PHI-Zertifizierung : ja
Einbauort : Wand
Aufstellungsort : Bad / Küche / Keller / Speicher /
Kniestock / Hauswirtschaftsraum / Heizungsraum / Flur
Systemart : zentral
Material Gehäuse : verzinktes Stahlblech,
pulverbeschichtet
Material Wärmetauscher : Kunststoff
Material Innenverkleidung : Kunststoff EPP
Farbe : verkehrsweiß (RAL 9016)
Gewicht : 44,9 kg
Gewicht mit Verpackung : 49,73 kg
Filterklasse : ISO Coarse 80 % (G4) / ISO ePM1 55 %
(F7)
Anschlussdurchmesser : 125 mm
Anschlussdurchmesser Kondensatablauf : 3/4"
Schlauchanschluss oder Ablaufrohr Ï 28 mm
Breite : 435 mm
Höhe : 820 mm
Tiefe : 595 mm
Breite mit Verpackung : 455 mm
Höhe mit Verpackung : 970 mm
Tiefe mit Verpackung : 640 mm
Fördermitteltemperatur bei IMax : -20  C bis 60  C
Umgebungstemperatur : 10  C bis 40  C
Max. Wärmebereitstellungsgrad nach DIN EN 13141-7 (A7)
: 95 %
Wärmetauscherbauart : Kreuz-Gegenstrom
Leistung Vorheizregister : 0,74 kW
Position Abluft : rechts
Bypass : ja
Vorheizregister : integriert
Enthalpie-Wärmetauscher : nein
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 25 dB (Abstand 3
m, Schallabsorption 10 m2)
Zulassungsnummer : Z-51.3-292
Verpackungseinheit : 1 Stück
Sortiment : K
GTIN (EAN) : 4012799950875
Hersteller: MAICO
WS 170 KBR Zentrales Lüftungsgerät
Artikelnummer: 0095.0087
Menge: 1,000 Stck

**10.227 WS 170 K Zentrales Lüftungsgerät Zentrales Lüftungsgerät mit sehr effektiver Wärmerückgewinnung über En 0**
Bypass-Ausführung:
Bypass-Ausführung mit Vorheizregister, Bypass,
schalloptimiertem Gehäuse mit Zusatzdämmung und
Enthalpie-Wärmetauscher.
Gerät als Rechtsausführung.
ISO Coarse 80 % (G4) Filter in der Abluft und ISO ePM1
55 % (F7) Pollenfilter in der Außenluft.
Patentierter automatischer 100% Bypass zur passiven
Sommernachtskühlung mit einstellbarer minimaler
Zuluft-Temperaturbegrenzung.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Bypass-Ausführung rechts
Anzahl Lüftungsstufen : 4
Fördervolumen : 40 m3/h - 160 m3/h
Volumenstromkonstant : ja
SEC average : -36,5 kWh/(m2*a)
Energieeffizienzklasse : A
Spannungsart : Wechselstrom
Bemessungsspannung : 230 V
Netzfrequenz : 50 Hz / 60 Hz
SPI-Wert nach DIN EN 13141-7 (A7) : 0,28 Wh/m3
Leistungsaufnahme : 21 W - 80 W (Bei 100 Pa Gegendruck)
Leistungsaufnahme nach DIN EN 13141-7 (A7) : 36 W
Stand-By-Leistungsaufnahme : < 1 W
IMax : 0,5 A (Bei aktiver Frostschutzheizung 4 A)
Schutzart : IP 00
DIBT-Zulassung : nein
PHI-Zertifizierung : nein
Einbauort : Wand
Aufstellungsort : Bad / Küche / Keller / Speicher /
Kniestock / Hauswirtschaftsraum / Heizungsraum / Flur
Systemart : zentral
Material Gehäuse : verzinktes Stahlblech,
pulverbeschichtet
Material Wärmetauscher : Kunststoff
Material Innenverkleidung : Kunststoff EPP
Farbe : verkehrsweiß (RAL 9016)
Gewicht : 44,9 kg
Gewicht mit Verpackung : 49,73 kg
Filterklasse : ISO Coarse 80 % (G4) / ISO ePM1 55 %
(F7)
Anschlussdurchmesser : 125 mm
Anschlussdurchmesser Kondensatablauf : 3/4"
Schlauchanschluss oder Ablaufrohr Ï 28 mm
Breite : 435 mm
Höhe : 820 mm
Tiefe : 595 mm
Breite mit Verpackung : 455 mm
Höhe mit Verpackung : 990 mm
Tiefe mit Verpackung : 640 mm
Fördermitteltemperatur bei IMax : -20  C bis 60  C
Umgebungstemperatur : 10  C bis 40  C
Max. Wärmebereitstellungsgrad nach DIN EN 13141-7 (A7)
: 90 %
Wärmetauscherbauart : Enthalpie-Kreuz-Gegenstrom
Feuchterückgewinnung bei Enthalpie-Wärmetauscher nach
DIN EN 13141-7 (A2) : 66 %
Leistung Vorheizregister : 0,74 kW
Position Abluft : rechts
Bypass : ja
Vorheizregister : integriert
Enthalpie-Wärmetauscher : ja
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 25 dB (Abstand 3
m, Schallabsorption 10 m2)
Verpackungseinheit : 1 Stück
Sortiment : K
GTIN (EAN) : 4012799951148
Hersteller: MAICO
WS 170 KBRET Zentrales Lüftungsgerät
Artikelnummer: 0095.0114
Menge: 1,000 Stck

**10.228 WS 170 K Zentrales Lüftungsgerät Zentrales Lüftungsgerät mit sehr effektiver Wärmerückgewinnung über Kr 0**
Bypass-Ausführung:
Bypass-Ausführung mit Vorheizregister, Bypass,
schalloptimiertem Gehäuse mit Zusatzdämmung und
Kreuz-Gegenstrom-Wärmetauscher.
Gerät als Linksausführung.
ISO Coarse 80 % (G4) Filter in der Abluft und ISO ePM1
55 % (F7) Pollenfilter in der Außenluft.
Patentierter automatischer 100% Bypass zur passiven
Sommernachtskühlung mit einstellbarer minimaler
Zuluft-Temperaturbegrenzung.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Bypass-Ausführung links
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A (Bei aktiver Frostschutzheizung 4 A)
Schutzart : IP 00
DIBT-Zulassung : ja
PHI-Zertifizierung : ja
Einbauort : Wand
Aufstellungsort : Bad / Küche / Keller / Speicher /
Kniestock / Hauswirtschaftsraum / Heizungsraum / Flur
Systemart : zentral
Material Gehäuse : verzinktes Stahlblech,
pulverbeschichtet
Material Wärmetauscher : Kunststoff
Material Innenverkleidung : Kunststoff EPP
Farbe : verkehrsweiß (RAL 9016)
Gewicht : 44,9 kg
Gewicht mit Verpackung : 49,73 kg
Filterklasse : ISO Coarse 80 % (G4) / ISO ePM1 55 %
(F7)
Anschlussdurchmesser : 125 mm
Anschlussdurchmesser Kondensatablauf : 3/4"
Schlauchanschluss oder Ablaufrohr Ï 28 mm
Breite : 435 mm
Höhe : 820 mm
Tiefe : 595 mm
Breite mit Verpackung : 455 mm
Höhe mit Verpackung : 990 mm
Tiefe mit Verpackung : 640 mm
Fördermitteltemperatur bei IMax : -20  C bis 60  C
Umgebungstemperatur : 10  C bis 40  C
Max. Wärmebereitstellungsgrad nach DIN EN 13141-7 (A7)
: 95 %
Wärmetauscherbauart : Kreuz-Gegenstrom
Leistung Vorheizregister : 0,74 kW
Position Abluft : links
Bypass : ja
Vorheizregister : integriert
Enthalpie-Wärmetauscher : nein
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 25 dB (Abstand 3
m, Schallabsorption 10 m2)
Zulassungsnummer : Z-51.3-292
Verpackungseinheit : 1 Stück
Sortiment : K
GTIN (EAN) : 4012799950882
Hersteller: MAICO
WS 170 KBL Zentrales Lüftungsgerät
Artikelnummer: 0095.0088
Menge: 1,000 Stck

**10.229 WS 170 K Zentrales Lüftungsgerät Zentrales Lüftungsgerät mit sehr effektiver Wärmerückgewinnung über En 0**
Bypass-Ausführung:
Bypass-Ausführung mit Vorheizregister, Bypass,
schalloptimiertem Gehäuse mit Zusatzdämmung und
Enthalpie-Wärmetauscher.
Gerät als Linksausführung.
ISO Coarse 80 % (G4) Filter in der Abluft und ISO ePM1
55 % (F7) Pollenfilter in der Außenluft.
Patentierter automatischer 100% Bypass zur passiven
Sommernachtskühlung mit einstellbarer minimaler
Zuluft-Temperaturbegrenzung.
Kurzbeschreibung :
Zentrales kompaktes sehr leises Wohnungslüftungsgerät
mit Wärmerückgewinnung.
Zur kontrollierten Be- und Entlüftung.
Hocheffizientes Lüftungsgerät erreicht
Energieeffizienzklasse A.
Besonders geeignet für modernen Neubau und Sanierungen
(z.B. Wohnungen).
Das schmale Lüftungsgerät (Breite: 59,5 cm) ist auch
besonders prädestiniert für den Kücheneinbau.
KfW-Förderfähigkeit und NRW-Förderung sind gegeben.
Leichte, sehr zeitsparende Montage mit der im
Lieferumfang enthaltenen Wandhalterung.
Eine Filterkaskade (ISO Coarse 80 % (G4) / ISO ePM1 55
% (F7)) in der Außenluft ist möglich zur
Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte /automatische
Volumenstromkonstanz-Regelung sorgt für eine dauerhafte
Einhaltung des eingestellten Volumenstromes unter
sämtlichen Betriebsbedingungen (z.B.
Filterverschmutzung, Luftventil-Einstellungen). Somit
ergibt sich auch eine einfachere Inbetriebnahme /
Luftmengen-Einmessung an den Ventilen.
Serienmäßig integrierter Kombisensor (Feuchte /
Temperatur) in der Abluft ermöglicht einen
bedarfsgeführten Lüftungsbetrieb sowie eine
intelligente Frostschutz- und Entfeuchtungsstrategie
(Überfeuchtungsschutz).
Alle Geräte zeichnen sich aus durch eine an den
wirklichen Bedarf angepasste Frostschutzstrategie.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Schalloptimiertes Gehäuse mit Zusatzdämmung bei Geräten
mit Bypass "B".
Filterwechsel einfach ohne Werkzeug möglich.
Gehäusedeckel über Schnellspannverschlüsse aufklappbar.
Dichtes wärmebrückenfreies Innengehäuse aus
temperaturbeständigem, schall- und wärmedämmendem
EPP-Material (durchschnittliche Wandstärke 42 mm).
EPP-Gehäuse mit sehr guten hygienischen/nicht
hygroskopische Eigenschaften.
Material geprüft vom Institut für Lufthygiene nach VDI
6022.
Kondensatwanne im EPP-Gehäuse integriert.
Geräteoberfläche und Geräte-Innengehäuse sind einfach
zu reinigen.
Kondensatablauf (3/4"-Schlauchanschluss oder Ablaufrohr
Ï 28 mm) am Geräteboden.
Anschluss an einen Siphon.
Filter :
Bei den Geräten WS 170 R/L und WS 170 RET/LET werden
ISO Coarse 80 % (G4) Filter in der Abluft und Außenluft
eingesetzt.
Bei den Geräten WS 170 KR/KL, WS 170 KRET/KLET, WS 170
KBR/KBL, WS 170 KBRET/KBLET ISO Coarse 80 % (G4) Filter
in der Abluft und ISO ePM1 55 % (F7) Pollenfilter in
der Außenluft.
Optional Filterkaskade (ISO Coarse 80 % (G4) / ISO ePM1
55 % (F7)) in der Außenluft möglich zur
Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung: alle WS 170-Geräte (Ausnahme: WS 170 ..
ET Varianten).
PHI-Zertifikat: WS 170 KR, WS 170 KL, WS 170 KBR; WS
170 KBL.
Prüfbericht nach DIN EN 13141-7.
Zertifikat nach Schweizer "energie-cluster.ch".
Hygienezertifikate für Gehäusematerial (EPP) und
Wärmetauscher.
Eintragung in TZWL- Bulletin.
Wärmetauscher/Wärmerückgewinnung :
Hocheffizienter Kreuzgegenstrom-Wärmetauscher aus
Kunststoff (PS).
Wärmerückgewinnung bis 95 %.
Feuchterückgewinnung bis 66 % (bei ET-Geräten).
Hygienezertifikat (keine Bakterien,
Virenwachstum/Virenübergang) nach VDI 6022, Blatt 1.
Wärmetauscher mit Wasser reinigbar, antimikrobiell.
Geräte mit Enthalpie-Wärmetauschern benötigen keinen
Kondensatanschluss.
Bypass:
In den "B"-Gerätevarianten enthalten.
Patentierter automatischer 100% Bypass zur passiven
Sommernachtskühlung mit einstellbarer minimaler Zuluft
Temperaturbegrenzung.
Frostschutz :
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Außenluft,
bzw. Fortluft.
Energieeffiziente EC-Gleichstrommotoren mit
integrierter Volumenstromkonstanz-Regelung.
Möglichkeit der Druckkonstanz-Regelung über die
optionale Zusatzplatine ZP 2.
4 Lüftungsstufen von 40 m3/h bis 160 m3/h stufenlos
einstellbar.
Montagehinweise:
Leichte, sehr zeitsparende Montage mit der im
Lieferumfang enthaltenen Wandhalterung.
Gehäusedeckel leicht demontierbar über praktische
Magnetverschlüsse.
Zu- und abluftseitig Schalldämpfer vorsehen.
Anmerkung: Alle Geräte-Varianten (z.B. "K") lassen sich
im Nachhinein noch in andere Geräte-Varianten (z.B.
"KRET") durch optionale Komponenten umrüsten.
Technische Daten
Ausführung : Bypass-Ausführung links
Anzahl Lüftungsstufen : 4
Fördervolumen : 40 m3/h - 160 m3/h
Volumenstromkonstant : ja
SEC average : -36,5 kWh/(m2*a)
Energieeffizienzklasse : A
Spannungsart : Wechselstrom
Bemessungsspannung : 230 V
Netzfrequenz : 50 Hz / 60 Hz
SPI-Wert nach DIN EN 13141-7 (A7) : 0,28 Wh/m3
Leistungsaufnahme : 21 W - 80 W (Bei 100 Pa Gegendruck)
Leistungsaufnahme nach DIN EN 13141-7 (A7) : 36 W
Stand-By-Leistungsaufnahme : < 1 W
IMax : 0,5 A (Bei aktiver Frostschutzheizung 4 A)
Schutzart : IP 00
DIBT-Zulassung : nein
PHI-Zertifizierung : nein
Einbauort : Wand
Aufstellungsort : Bad / Küche / Keller / Speicher /
Kniestock / Hauswirtschaftsraum / Heizungsraum / Flur
Systemart : zentral
Material Gehäuse : verzinktes Stahlblech,
pulverbeschichtet
Material Wärmetauscher : Kunststoff
Material Innenverkleidung : Kunststoff EPP
Farbe : verkehrsweiß (RAL 9016)
Gewicht : 44,9 kg
Gewicht mit Verpackung : 49,73 kg
Filterklasse : ISO Coarse 80 % (G4) / ISO ePM1 55 %
(F7)
Anschlussdurchmesser : 125 mm
Anschlussdurchmesser Kondensatablauf : 3/4"
Schlauchanschluss oder Ablaufrohr Ï 28 mm
Breite : 435 mm
Höhe : 820 mm
Tiefe : 595 mm
Breite mit Verpackung : 455 mm
Höhe mit Verpackung : 990 mm
Tiefe mit Verpackung : 640 mm
Fördermitteltemperatur bei IMax : -20  C bis 60  C
Umgebungstemperatur : 10  C bis 40  C
Max. Wärmebereitstellungsgrad nach DIN EN 13141-7 (A7)
: 90 %
Wärmetauscherbauart : Enthalpie-Kreuz-Gegenstrom
Feuchterückgewinnung bei Enthalpie-Wärmetauscher nach
DIN EN 13141-7 (A2) : 66 %
Leistung Vorheizregister : 0,74 kW
Position Abluft : links
Bypass : ja
Vorheizregister : integriert
Enthalpie-Wärmetauscher : ja
Frostschutzschaltung : ja
Sommerschaltung : Abluft / Zuluft
Filterüberwachung : zeitgesteuert
Feuchteregelung : integriert
CO2-Regelung (optional) : SKD
Luftqualitätsregelung (optional) : EAQ 10/3
KNX-Anbindung (optional) : K-SM
MODBUS-Schnittstelle : integriert
Bedienteil im Lieferumfang : RLS 1 WR, App
Bedienteil (optional) : RLS T2 WS, RLS G1 WS
Funkintegration EnOcean (optional) : E-SM
Mobile Ansteuerung : ja
Schalldruckpegel Gehäuseabstrahlung : 25 dB (Abstand 3
m, Schallabsorption 10 m2)
Verpackungseinheit : 1 Stück
Sortiment : K
GTIN (EAN) : 4012799951155
Hersteller: MAICO
WS 170 KBLET Zentrales Lüftungsgerät
Artikelnummer: 0095.0115
Menge: 1,000 Stck

**10.230 WS 300 F Zentrales Lüftungsgerät Zentrale hocheffiziente Lüftungsgeräte mit EC-Ventilatoren, Konstant-V**
Standardausführung rechts:
Zentralgerät mit zwei Enthalpiewärmetauschern.
Zu- und Abluft rechts (in Einbaulage Decke, Blick auf
das Elektronikfach).
Sommerschaltung-Funktion über Eco-Betrieb: ECO Zuluft,
ECO Abluft zur passiven Sommernachtskühlung.
Kurzbeschreibung :
Intelligentes Lüftungsgerät mit Wärme- und
Feuchterückgewinnung zur kontrollierten Be- und
Entlüftung mit einem Fördervolumen von 80 bis 300 m3/h.
Vollkommene Trennung der Abluft- / Zuluftführung im
gesamten Gerät. Dadurch wird unerwünschter
Umluftbetrieb verhindert. Viren (z.B. Corona-Virus) und
Bakterien werden somit nicht übertragen.
Hygienezertifikat nach VDI 6022, Blatt 1 vorhanden.
Kompakt und hocheffizient - Energieeffizienzklasse A.
Schall- und energieoptimierte Ventilatoren in
EC-Technologie.
KfW-Förderfähigkeit und NRW-Förderung sind gegeben.
Hoher Volumenstrom bei äußerst geringer Aufbauhöhe von
30 cm und leisem Betrieb. Montagemöglichkeiten:
Flexibel an der Decke, Wand oder in der Dachschräge.
Keine Druckschwankungsempfindlichkeit: Die integrierte
/automatische Volumenstromkonstanz-Regelung sorgt für
eine dauerhafte Einhaltung des eingestellten
Volumenstromes unter sämtlichen Betriebsbedingungen
(z.B. Filterverschmutzung, Luftventil-Einstellungen).
Somit ergibt sich auch eine einfachere Inbetriebnahme /
Luftmengen-Einmessung an den Ventilen. Es ist keine
Einregulierung der Volumenströme notwendig.
Verschiedene Betriebsarten: Aus, Manuell, Auto Sensor,
ECO-Abluft, ECO-Zuluft.
Raumluftsteuerung RLS 1 WR im Lieferumfang.
ISO Coarse 80 % (G4) Filter in der Abluft und ISO ePM1
60 % (F7) Pollenfilter in der Außenluft.
Das Lüftungsgerät ist mit zwei hochmodernen
Enthalpie-Wärmetauschern mit Hygienezertifikat nach VDI
6022, Blatt 1 ausgestattet.
Das WS 300 Flat ist via APP (Maico@home) ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine hohe
Benutzerfreundlichkeit für Service und Wartung.
Gehäuse:
Pulverbeschichtetes Stahlblechgehäuse, Farbe:
Verkehrsweiß, ähnlich RAL 9016.
Filterwechsel einfach ohne Werkzeug möglich.
Dichtes, wärmebrückenfreies, und schallgedämmtes
Innengehäuse aus temperaturbeständigem, schall- und
wärmedämmendem EPP-Material.
EPP-Gehäuse mit sehr guten hygienischen/nicht
hygroskopische Eigenschaften.
Geräteoberfläche und Geräte-Innengehäuse sind einfach
zu reinigen.
Filter :
ISO Coarse 80 % (G4) Filter in der Abluft und ISO ePM1
60 % (F7) Pollenfilter in der Außenluft.
Werkzeugloser Filterwechsel.
Bedienung:
Betriebsfertig mit Ein-/ Ausschalter.
Bedienteil RLS 1 WR im Lieferumfang, 4 Luftstufen,
Filterwechselanzeige, Störungsanzeige.
Weitere Bedienteile können parallel angeschlossen
werden.
Mobile Bedienung mittels APP (Maico@home).
Bedarfsgeführter Automatikbetrieb / Zeitgesteuerter
Automatikbetrieb,
Manueller Betrieb / AUS,
ECO-Betrieb Zuluft oder ECO-Betrieb Abluft,
Filterabfragen, Fehlermeldungen.
Optionales Touchscreen-Bedienteil RLS T2 WS für die
Einstellung von:
2 Automatikbetriebsarten (Auto Sensor / Auto Zeit),
4 manuellen Betriebsarten (ECO-Abluft / ECO-Zuluft /
MANUELL / AUS),
komplette Inbetriebnahme des WS 300 Flat möglich.
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz -oder Nachheizregister,
Außenklappen oder Kühlung.
Eingänge für sicherheitstechnische Abschaltung über 12
V-Kontakt oder 230 V-Kontakt (z.B. Rauchmelder,
Feueralarm, differenzdrucklose Feuerstätte).
Zusätzlicher Tastereingang für Auslösung zeitbegrenzte
Intensivlüftung (Stoßlüftung).
Erweiterbar über optionale Zusatzplatine ZP 1 zur
Ansteuerung von:
3-Wege-Klappe (z.B. Luft-Erdwärmetauscher),
einer geregelten Pumpe (z.B. Sole-Erdwärmetauscher),
einer Luftklappe einer Zonenregelung,
Schaltkontakt-Verwendung für externes Nachheizregister.
Erweiterbar über optionale Zusatzplatine ZP 2 für:
Druckkonstanz der EC-Ventilatoren,
Differenzdruckgesteuerte Filterüberwachung.
Diverse Ein- und Ausgänge ermöglichen eine
regelungstechnische Verbindung des Lüftungsgerätes mit
einem anderen haustechnischen Gerät wie z.B.
Wärmepumpe.
Zulassungen und Zertifikate:
DiBt-Zulassung.
Prüfbericht nach DIN EN 13141-7.
Hygienezertifikate für Gehäusematerial (EPP) und
Wärmetauscher.
Eintragung in TZWL- Bulletin.
Wärmetauscher/Wärmerückgewinnung:
Zwei hocheffiziente
Enthalpie-Kreuzgegenstrom-Wärmetauscher.
Wärmerückgewinnung bis 91 % und Feuchterückgewinnung
bis 82 %.
Hygienezertifikat (keine Bakterien,
Virenwachstum/Virenübergang) nach VDI 6022, Blatt 1.
Wärmetauscher mit Wasser reinigbar, antimikrobiell.
Kein Kondensatanschluss notwendig.
Sommerschaltung:
Eco-Betrieb: ECO Zuluft, ECO Abluft zur passiven
Sommernachtskühlung.
Frostschutz:
Verhinderung des Wärmetauscher-Einfrierens bei tiefen
Temperaturen durch Überwachung der Fortlufttemperatur.
Bei Frostgefahr wird der Außenluftvolumenstrom
schrittweise reduziert.
Ventilatoren:
Vorwärts gekrümmte Radialventilatoren in der Fortluft
bzw. Zuluft.
Energieeffiziente EC-Gleichstrommotoren mit
integrierter Volumenstromkonstanz-Regelung.
Möglichkeit der Druckkonstanz-Regelung über die
optionale Zusatzplatine ZP 2 .
4 Lüftungsstufen von 80 m3/h bis 300 m3/h stufenlos
einstellbar.
Montagehinweise:
Leichte, sehr zeitsparende Montage durch direktes
Anschrauben des Gerätes an der Decke / Wand.
Gehäusedeckel leicht demontierbar über Schrauben.
Technische Daten
Ausführung : Standardausführung rechts
Fördervolumen : 80 m3/h - 300 m3/h
SEC average : -39,02 kWh/(m2*a)
Energieeffizienzklasse : A
Spannungsart : Wechselstrom
Bemessungsspannung : 230 V
Netzfrequenz : 50 Hz / 60 Hz
SPI-Wert nach DIN EN 13141-7 (A7) : 0,2 Wh/m3
Leistungsaufnahme nach DIN EN 13141-7 (A7) : 45 W
Stand-By-Leistungsaufnahme : < 1 W
IMax : 1,5 A
Schutzart : IP 00
DIBT-Zulassung : ja
PHI-Zertifizierung : nein
Einbauort : Wand / Decke
Systemart : zentral
Material Gehäuse : Kunststoff EPP / Stahlblech
Material Wärmetauscher : Kunststoff
Material Innenverkleidung : Kunststoff EPP
Farbe : schwarz / verkehrsweiß
Gewicht : 42 kg
Gewicht mit Verpackung : 46,63 kg
Filterklasse : ISO Coarse 80 % (G4) / ISO ePM1 60 %
(F7)
Anschlussdurchmesser : 160 mm
Breite : 700 mm
Höhe : 300 mm
Tiefe : 1.500 mm
Breite mit Verpackung : 750 mm
Höhe mit Verpackung : 305 mm
Tiefe mit Verpackung : 1.530 mm
Fördermitteltemperatur bei IMax : -20  C bis 50  C
Max. Wärmebereitstellungsgrad nach DIN EN 13141-7 (A7)
: 91 %
Wärmetauscherbauart : Enthalpie-Kreuz-Gegenstrom
Feuchterückgewinnung bei Enthalpie-Wärmetauscher nach
DIN EN 13141-7 (A2) : 82 %
Position Abluft : rechts
Bypass : nein
Vorheizregister : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 35 dB(A) (Abstand
1 m, Schallabsorption 10 m2)
Zulassungsnummer : Z-51.3-426
Verpackungseinheit : 1 Stück
Sortiment : K
GTIN (EAN) : 4012799951407
Hersteller: MAICO
WS 300 Flat R Zentrales Lüftungsgerät
Artikelnummer: 0095.0140
Menge: 1,000 Stck

**10.231 WS 300 F Zentrales Lüftungsgerät Zentrale hocheffiziente Lüftungsgeräte mit EC-Ventilatoren, Konstant-V**
Standardausführung links:
Zentralgerät mit zwei Enthalpiewärmetauschern.
Zu- und Abluft links (in Einbaulage Decke, Blick auf
das Elektronikfach).
Sommerschaltung-Funktion über Eco-Betrieb: ECO Zuluft,
ECO Abluft zur passiven Sommernachtskühlung.
Kurzbeschreibung :
Intelligentes Lüftungsgerät mit Wärme- und
Feuchterückgewinnung zur kontrollierten Be- und
Entlüftung mit einem Fördervolumen von 80 bis 300 m3/h.
Vollkommene Trennung der Abluft- / Zuluftführung im
gesamten Gerät. Dadurch wird unerwünschter
Umluftbetrieb verhindert. Viren (z.B. Corona-Virus) und
Bakterien werden somit nicht übertragen.
Hygienezertifikat nach VDI 6022, Blatt 1 vorhanden.
Kompakt und hocheffizient - Energieeffizienzklasse A.
Schall- und energieoptimierte Ventilatoren in
EC-Technologie.
KfW-Förderfähigkeit und NRW-Förderung sind gegeben.
Hoher Volumenstrom bei äußerst geringer Aufbauhöhe von
30 cm und leisem Betrieb. Montagemöglichkeiten:
Flexibel an der Decke, Wand oder in der Dachschräge.
Keine Druckschwankungsempfindlichkeit: Die integrierte
/automatische Volumenstromkonstanz-Regelung sorgt für
eine dauerhafte Einhaltung des eingestellten
Volumenstromes unter sämtlichen Betriebsbedingungen
(z.B. Filterverschmutzung, Luftventil-Einstellungen).
Somit ergibt sich auch eine einfachere Inbetriebnahme /
Luftmengen-Einmessung an den Ventilen. Es ist keine
Einregulierung der Volumenströme notwendig.
Verschiedene Betriebsarten: Aus, Manuell, Auto Sensor,
ECO-Abluft, ECO-Zuluft.
Raumluftsteuerung RLS 1 WR im Lieferumfang.
ISO Coarse 80 % (G4) Filter in der Abluft und ISO ePM1
60 % (F7) Pollenfilter in der Außenluft.
Das Lüftungsgerät ist mit zwei hochmodernen
Enthalpie-Wärmetauschern mit Hygienezertifikat nach VDI
6022, Blatt 1 ausgestattet.
Das WS 300 Flat ist via APP (Maico@home) ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine hohe
Benutzerfreundlichkeit für Service und Wartung.
Gehäuse:
Pulverbeschichtetes Stahlblechgehäuse, Farbe:
Verkehrsweiß, ähnlich RAL 9016.
Filterwechsel einfach ohne Werkzeug möglich.
Dichtes, wärmebrückenfreies, und schallgedämmtes
Innengehäuse aus temperaturbeständigem, schall- und
wärmedämmendem EPP-Material.
EPP-Gehäuse mit sehr guten hygienischen/nicht
hygroskopische Eigenschaften.
Geräteoberfläche und Geräte-Innengehäuse sind einfach
zu reinigen.
Filter :
ISO Coarse 80 % (G4) Filter in der Abluft und ISO ePM1
60 % (F7) Pollenfilter in der Außenluft.
Werkzeugloser Filterwechsel.
Bedienung:
Betriebsfertig mit Ein-/ Ausschalter.
Bedienteil RLS 1 WR im Lieferumfang, 4 Luftstufen,
Filterwechselanzeige, Störungsanzeige.
Weitere Bedienteile können parallel angeschlossen
werden.
Mobile Bedienung mittels APP (Maico@home).
Bedarfsgeführter Automatikbetrieb / Zeitgesteuerter
Automatikbetrieb,
Manueller Betrieb / AUS,
ECO-Betrieb Zuluft oder ECO-Betrieb Abluft,
Filterabfragen, Fehlermeldungen.
Optionales Touchscreen-Bedienteil RLS T2 WS für die
Einstellung von:
2 Automatikbetriebsarten (Auto Sensor / Auto Zeit),
4 manuellen Betriebsarten (ECO-Abluft / ECO-Zuluft /
MANUELL / AUS),
komplette Inbetriebnahme des WS 300 Flat möglich.
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz -oder Nachheizregister,
Außenklappen oder Kühlung.
Eingänge für sicherheitstechnische Abschaltung über 12
V-Kontakt oder 230 V-Kontakt (z.B. Rauchmelder,
Feueralarm, differenzdrucklose Feuerstätte).
Zusätzlicher Tastereingang für Auslösung zeitbegrenzte
Intensivlüftung (Stoßlüftung).
Erweiterbar über optionale Zusatzplatine ZP 1 zur
Ansteuerung von:
3-Wege-Klappe (z.B. Luft-Erdwärmetauscher),
einer geregelten Pumpe (z.B. Sole-Erdwärmetauscher),
einer Luftklappe einer Zonenregelung,
Schaltkontakt-Verwendung für externes Nachheizregister.
Erweiterbar über optionale Zusatzplatine ZP 2 für:
Druckkonstanz der EC-Ventilatoren,
Differenzdruckgesteuerte Filterüberwachung.
Diverse Ein- und Ausgänge ermöglichen eine
regelungstechnische Verbindung des Lüftungsgerätes mit
einem anderen haustechnischen Gerät wie z.B.
Wärmepumpe.
Zulassungen und Zertifikate:
DiBt-Zulassung.
Prüfbericht nach DIN EN 13141-7.
Hygienezertifikate für Gehäusematerial (EPP) und
Wärmetauscher.
Eintragung in TZWL- Bulletin.
Wärmetauscher/Wärmerückgewinnung:
Zwei hocheffiziente
Enthalpie-Kreuzgegenstrom-Wärmetauscher.
Wärmerückgewinnung bis 91 % und Feuchterückgewinnung
bis 82 %.
Hygienezertifikat (keine Bakterien,
Virenwachstum/Virenübergang) nach VDI 6022, Blatt 1.
Wärmetauscher mit Wasser reinigbar, antimikrobiell.
Kein Kondensatanschluss notwendig.
Sommerschaltung:
Eco-Betrieb: ECO Zuluft, ECO Abluft zur passiven
Sommernachtskühlung.
Frostschutz:
Verhinderung des Wärmetauscher-Einfrierens bei tiefen
Temperaturen durch Überwachung der Fortlufttemperatur.
Bei Frostgefahr wird der Außenluftvolumenstrom
schrittweise reduziert.
Ventilatoren:
Vorwärts gekrümmte Radialventilatoren in der Fortluft
bzw. Zuluft.
Energieeffiziente EC-Gleichstrommotoren mit
integrierter Volumenstromkonstanz-Regelung.
Möglichkeit der Druckkonstanz-Regelung über die
optionale Zusatzplatine ZP 2 .
4 Lüftungsstufen von 80 m3/h bis 300 m3/h stufenlos
einstellbar.
Montagehinweise:
Leichte, sehr zeitsparende Montage durch direktes
Anschrauben des Gerätes an der Decke / Wand.
Gehäusedeckel leicht demontierbar über Schrauben.
Technische Daten
Ausführung : Standardausführung links
Fördervolumen : 80 m3/h - 300 m3/h
SEC average : -39,02 kWh/(m2*a)
Energieeffizienzklasse : A
Spannungsart : Wechselstrom
Bemessungsspannung : 230 V
Netzfrequenz : 50 Hz / 60 Hz
SPI-Wert nach DIN EN 13141-7 (A7) : 0,2 Wh/m3
Leistungsaufnahme nach DIN EN 13141-7 (A7) : 45 W
Stand-By-Leistungsaufnahme : < 1 W
IMax : 1,5 A
Schutzart : IP 00
DIBT-Zulassung : ja
PHI-Zertifizierung : nein
Einbauort : Wand / Decke
Systemart : zentral
Material Gehäuse : Kunststoff EPP / Stahlblech
Material Wärmetauscher : Kunststoff
Material Innenverkleidung : Kunststoff EPP
Farbe : schwarz / verkehrsweiß
Gewicht : 42 kg
Gewicht mit Verpackung : 47 kg
Filterklasse : ISO Coarse 80 % (G4) / ISO ePM1 60 %
(F7)
Anschlussdurchmesser : 160 mm
Breite : 700 mm
Höhe : 300 mm
Tiefe : 1.500 mm
Breite mit Verpackung : 750 mm
Höhe mit Verpackung : 305 mm
Tiefe mit Verpackung : 1.530 mm
Fördermitteltemperatur bei IMax : -20  C bis 50  C
Max. Wärmebereitstellungsgrad nach DIN EN 13141-7 (A7)
: 91 %
Wärmetauscherbauart : Enthalpie-Kreuz-Gegenstrom
Feuchterückgewinnung bei Enthalpie-Wärmetauscher nach
DIN EN 13141-7 (A2) : 82 %
Position Abluft : links
Bypass : nein
Vorheizregister : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 35 dB(A) (Abstand
1 m, Schallabsorption 10 m2)
Zulassungsnummer : Z-51.3-426
Verpackungseinheit : 1 Stück
Sortiment : K
GTIN (EAN) : 4012799951414
Hersteller: MAICO
WS 300 Flat L Zentrales Lüftungsgerät
Artikelnummer: 0095.0141
Menge: 1,000 Stck

**10.232 WS 300 F Zentrales Lüftungsgerät Zentrale hocheffiziente Lüftungsgeräte mit EC-Ventilatoren, Konstant-V**
Bypass-Ausführung rechts:
Zentralgerät mit zwei Enthalpiewärmetauschern und
integriertem Bypass, der bedarfsgerecht stufenlos
gesteuert wird. Je nach Temperaturdifferenz und
Nutzereinstellung wird die Raumluft optimal gekühlt,
ohne dass Zugerscheinungen auftreten.
Zu- und Abluft rechts (in Einbaulage Decke, Blick auf
das Elektronikfach).
Kurzbeschreibung :
Intelligentes Lüftungsgerät mit Wärme- und
Feuchterückgewinnung zur kontrollierten Be- und
Entlüftung mit einem Fördervolumen von 80 bis 300 m3/h.
Vollkommene Trennung der Abluft- / Zuluftführung im
gesamten Gerät. Dadurch wird unerwünschter
Umluftbetrieb verhindert. Viren (z.B. Corona-Virus) und
Bakterien werden somit nicht übertragen.
Hygienezertifikat nach VDI 6022, Blatt 1 vorhanden.
Kompakt und hocheffizient - Energieeffizienzklasse A.
Schall- und energieoptimierte Ventilatoren in
EC-Technologie.
KfW-Förderfähigkeit und NRW-Förderung sind gegeben.
Hoher Volumenstrom bei äußerst geringer Aufbauhöhe von
30 cm und leisem Betrieb. Montagemöglichkeiten:
Flexibel an der Decke, Wand oder in der Dachschräge.
Keine Druckschwankungsempfindlichkeit: Die integrierte
/automatische Volumenstromkonstanz-Regelung sorgt für
eine dauerhafte Einhaltung des eingestellten
Volumenstromes unter sämtlichen Betriebsbedingungen
(z.B. Filterverschmutzung, Luftventil-Einstellungen).
Somit ergibt sich auch eine einfachere Inbetriebnahme /
Luftmengen-Einmessung an den Ventilen. Es ist keine
Einregulierung der Volumenströme notwendig.
Verschiedene Betriebsarten: Aus, Manuell, Auto Sensor,
ECO-Abluft, ECO-Zuluft.
Raumluftsteuerung RLS 1 WR im Lieferumfang.
ISO Coarse 80 % (G4) Filter in der Abluft und ISO ePM1
60 % (F7) Pollenfilter in der Außenluft.
Das Lüftungsgerät ist mit zwei hochmodernen
Enthalpie-Wärmetauschern mit Hygienezertifikat nach VDI
6022, Blatt 1 ausgestattet.
Das WS 300 Flat ist via APP (Maico@home) ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine hohe
Benutzerfreundlichkeit für Service und Wartung.
Gehäuse:
Pulverbeschichtetes Stahlblechgehäuse, Farbe:
Verkehrsweiß, ähnlich RAL 9016.
Filterwechsel einfach ohne Werkzeug möglich.
Dichtes, wärmebrückenfreies, und schallgedämmtes
Innengehäuse aus temperaturbeständigem, schall- und
wärmedämmendem EPP-Material.
EPP-Gehäuse mit sehr guten hygienischen/nicht
hygroskopische Eigenschaften.
Geräteoberfläche und Geräte-Innengehäuse sind einfach
zu reinigen.
Filter :
ISO Coarse 80 % (G4) Filter in der Abluft und ISO ePM1
60 % (F7) Pollenfilter in der Außenluft.
Werkzeugloser Filterwechsel.
Bedienung:
Betriebsfertig mit Ein-/ Ausschalter.
Bedienteil RLS 1 WR im Lieferumfang, 4 Luftstufen,
Filterwechselanzeige, Störungsanzeige.
Weitere Bedienteile können parallel angeschlossen
werden.
Mobile Bedienung mittels APP (Maico@home).
Bedarfsgeführter Automatikbetrieb / Zeitgesteuerter
Automatikbetrieb,
Manueller Betrieb / AUS,
ECO-Betrieb Zuluft oder ECO-Betrieb Abluft,
Filterabfragen, Fehlermeldungen.
Optionales Touchscreen-Bedienteil RLS T2 WS für die
Einstellung von:
2 Automatikbetriebsarten (Auto Sensor / Auto Zeit),
4 manuellen Betriebsarten (ECO-Abluft / ECO-Zuluft /
MANUELL / AUS),
komplette Inbetriebnahme des WS 300 Flat möglich.
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz -oder Nachheizregister,
Außenklappen oder Kühlung.
Eingänge für sicherheitstechnische Abschaltung über 12
V-Kontakt oder 230 V-Kontakt (z.B. Rauchmelder,
Feueralarm, differenzdrucklose Feuerstätte).
Zusätzlicher Tastereingang für Auslösung zeitbegrenzte
Intensivlüftung (Stoßlüftung).
Erweiterbar über optionale Zusatzplatine ZP 1 zur
Ansteuerung von:
3-Wege-Klappe (z.B. Luft-Erdwärmetauscher),
einer geregelten Pumpe (z.B. Sole-Erdwärmetauscher),
einer Luftklappe einer Zonenregelung,
Schaltkontakt-Verwendung für externes Nachheizregister.
Erweiterbar über optionale Zusatzplatine ZP 2 für:
Druckkonstanz der EC-Ventilatoren,
Differenzdruckgesteuerte Filterüberwachung.
Diverse Ein- und Ausgänge ermöglichen eine
regelungstechnische Verbindung des Lüftungsgerätes mit
einem anderen haustechnischen Gerät wie z.B.
Wärmepumpe.
Zulassungen und Zertifikate:
DiBt-Zulassung.
Prüfbericht nach DIN EN 13141-7.
Hygienezertifikate für Gehäusematerial (EPP) und
Wärmetauscher.
Eintragung in TZWL- Bulletin.
Wärmetauscher/Wärmerückgewinnung:
Zwei hocheffiziente
Enthalpie-Kreuzgegenstrom-Wärmetauscher.
Wärmerückgewinnung bis 91 % und Feuchterückgewinnung
bis 82 %.
Hygienezertifikat (keine Bakterien,
Virenwachstum/Virenübergang) nach VDI 6022, Blatt 1.
Wärmetauscher mit Wasser reinigbar, antimikrobiell.
Kein Kondensatanschluss notwendig.
Bypass:
Die integrierte Bypassklappe mit der bedarfsgerechten
Bypasssteuerung ermöglicht eine stufenlose
Bypassregelung.
Je nach Temperaturdifferenzen und Nutzereinstellungen
wird die Raumluft optimal gekühlt, ohne dass
Zugerscheinungen auftreten.
Frostschutz:
Verhinderung des Wärmetauscher-Einfrierens bei tiefen
Temperaturen durch Überwachung der Fortlufttemperatur.
Bei Frostgefahr wird der Außenluftvolumenstrom
schrittweise reduziert.
Ventilatoren:
Vorwärts gekrümmte Radialventilatoren in der Fortluft
bzw. Zuluft.
Energieeffiziente EC-Gleichstrommotoren mit
integrierter Volumenstromkonstanz-Regelung.
Möglichkeit der Druckkonstanz-Regelung über die
optionale Zusatzplatine ZP 2 .
4 Lüftungsstufen von 80 m3/h bis 300 m3/h stufenlos
einstellbar.
Montagehinweise:
Leichte, sehr zeitsparende Montage durch direktes
Anschrauben des Gerätes an der Decke / Wand.
Gehäusedeckel leicht demontierbar über Schrauben.
Technische Daten
Ausführung : Bypass-Ausführung rechts
Fördervolumen : 80 m3/h - 300 m3/h
SEC average : -39,02 kWh/(m2*a)
Energieeffizienzklasse : A
Spannungsart : Wechselstrom
Bemessungsspannung : 230 V
Netzfrequenz : 50 Hz / 60 Hz
SPI-Wert nach DIN EN 13141-7 (A7) : 0,2 Wh/m3
Leistungsaufnahme nach DIN EN 13141-7 (A7) : 45 W
Stand-By-Leistungsaufnahme : < 1 W
IMax : 1,5 A
Schutzart : IP 00
DIBT-Zulassung : ja
PHI-Zertifizierung : nein
Einbauort : Wand / Decke
Systemart : zentral
Material Gehäuse : Kunststoff EPP / Stahlblech
Material Wärmetauscher : Kunststoff
Material Innenverkleidung : Kunststoff EPP
Farbe : schwarz / verkehrsweiß
Gewicht : 42 kg
Gewicht mit Verpackung : 46,63 kg
Filterklasse : ISO Coarse 80 % (G4) / ISO ePM1 60 %
(F7)
Anschlussdurchmesser : 160 mm
Breite : 700 mm
Höhe : 300 mm
Tiefe : 1.500 mm
Breite mit Verpackung : 750 mm
Höhe mit Verpackung : 305 mm
Tiefe mit Verpackung : 1.530 mm
Fördermitteltemperatur bei IMax : -20  C bis 50  C
Max. Wärmebereitstellungsgrad nach DIN EN 13141-7 (A7)
: 91 %
Wärmetauscherbauart : Enthalpie-Kreuz-Gegenstrom
Feuchterückgewinnung bei Enthalpie-Wärmetauscher nach
DIN EN 13141-7 (A2) : 82 %
Position Abluft : rechts
Bypass : ja
Vorheizregister : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 35 dB(A) (Abstand
1 m, Schallabsorption 10 m2)
Zulassungsnummer : Z-51.3-426
Verpackungseinheit : 1 Stück
Sortiment : K
GTIN (EAN) : 4012799951421
Hersteller: MAICO
WS 300 Flat BR Zentrales Lüftungsgerät
Artikelnummer: 0095.0142
Menge: 1,000 Stck

**10.233 WS 300 F Zentrales Lüftungsgerät Zentrale hocheffiziente Lüftungsgeräte mit EC-Ventilatoren, Konstant-V**
Bypass-Ausführung links:
Zentralgerät mit zwei Enthalpiewärmetauschern und
integriertem Bypass, der bedarfsgerecht stufenlos
gesteuert wird. Ja nach Temperaturdifferenz und
Nutzereinstellung wird die Raumluft optimal gekühlt,
ohne dass Zugerscheinungen auftreten.
Zu- und Abluft links (in Einbaulage Decke, Blick auf
das Elektronikfach).
Kurzbeschreibung :
Intelligentes Lüftungsgerät mit Wärme- und
Feuchterückgewinnung zur kontrollierten Be- und
Entlüftung mit einem Fördervolumen von 80 bis 300 m3/h.
Vollkommene Trennung der Abluft- / Zuluftführung im
gesamten Gerät. Dadurch wird unerwünschter
Umluftbetrieb verhindert. Viren (z.B. Corona-Virus) und
Bakterien werden somit nicht übertragen.
Hygienezertifikat nach VDI 6022, Blatt 1 vorhanden.
Kompakt und hocheffizient - Energieeffizienzklasse A.
Schall- und energieoptimierte Ventilatoren in
EC-Technologie.
KfW-Förderfähigkeit und NRW-Förderung sind gegeben.
Hoher Volumenstrom bei äußerst geringer Aufbauhöhe von
30 cm und leisem Betrieb. Montagemöglichkeiten:
Flexibel an der Decke, Wand oder in der Dachschräge.
Keine Druckschwankungsempfindlichkeit: Die integrierte
/automatische Volumenstromkonstanz-Regelung sorgt für
eine dauerhafte Einhaltung des eingestellten
Volumenstromes unter sämtlichen Betriebsbedingungen
(z.B. Filterverschmutzung, Luftventil-Einstellungen).
Somit ergibt sich auch eine einfachere Inbetriebnahme /
Luftmengen-Einmessung an den Ventilen. Es ist keine
Einregulierung der Volumenströme notwendig.
Verschiedene Betriebsarten: Aus, Manuell, Auto Sensor,
ECO-Abluft, ECO-Zuluft.
Raumluftsteuerung RLS 1 WR im Lieferumfang.
ISO Coarse 80 % (G4) Filter in der Abluft und ISO ePM1
60 % (F7) Pollenfilter in der Außenluft.
Das Lüftungsgerät ist mit zwei hochmodernen
Enthalpie-Wärmetauschern mit Hygienezertifikat nach VDI
6022, Blatt 1 ausgestattet.
Das WS 300 Flat ist via APP (Maico@home) ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine hohe
Benutzerfreundlichkeit für Service und Wartung.
Gehäuse:
Pulverbeschichtetes Stahlblechgehäuse, Farbe:
Verkehrsweiß, ähnlich RAL 9016.
Filterwechsel einfach ohne Werkzeug möglich.
Dichtes, wärmebrückenfreies, und schallgedämmtes
Innengehäuse aus temperaturbeständigem, schall- und
wärmedämmendem EPP-Material.
EPP-Gehäuse mit sehr guten hygienischen/nicht
hygroskopische Eigenschaften.
Geräteoberfläche und Geräte-Innengehäuse sind einfach
zu reinigen.
Filter :
ISO Coarse 80 % (G4) Filter in der Abluft und ISO ePM1
60 % (F7) Pollenfilter in der Außenluft.
Werkzeugloser Filterwechsel.
Bedienung:
Betriebsfertig mit Ein-/ Ausschalter.
Bedienteil RLS 1 WR im Lieferumfang, 4 Luftstufen,
Filterwechselanzeige, Störungsanzeige.
Weitere Bedienteile können parallel angeschlossen
werden.
Mobile Bedienung mittels APP (Maico@home).
Bedarfsgeführter Automatikbetrieb / Zeitgesteuerter
Automatikbetrieb,
Manueller Betrieb / AUS,
ECO-Betrieb Zuluft oder ECO-Betrieb Abluft,
Filterabfragen, Fehlermeldungen.
Optionales Touchscreen-Bedienteil RLS T2 WS für die
Einstellung von:
2 Automatikbetriebsarten (Auto Sensor / Auto Zeit),
4 manuellen Betriebsarten (ECO-Abluft / ECO-Zuluft /
MANUELL / AUS),
komplette Inbetriebnahme des WS 300 Flat möglich.
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz -oder Nachheizregister,
Außenklappen oder Kühlung.
Eingänge für sicherheitstechnische Abschaltung über 12
V-Kontakt oder 230 V-Kontakt (z.B. Rauchmelder,
Feueralarm, differenzdrucklose Feuerstätte).
Zusätzlicher Tastereingang für Auslösung zeitbegrenzte
Intensivlüftung (Stoßlüftung).
Erweiterbar über optionale Zusatzplatine ZP 1 zur
Ansteuerung von:
3-Wege-Klappe (z.B. Luft-Erdwärmetauscher),
einer geregelten Pumpe (z.B. Sole-Erdwärmetauscher),
einer Luftklappe einer Zonenregelung,
Schaltkontakt-Verwendung für externes Nachheizregister.
Erweiterbar über optionale Zusatzplatine ZP 2 für:
Druckkonstanz der EC-Ventilatoren,
Differenzdruckgesteuerte Filterüberwachung.
Diverse Ein- und Ausgänge ermöglichen eine
regelungstechnische Verbindung des Lüftungsgerätes mit
einem anderen haustechnischen Gerät wie z.B.
Wärmepumpe.
Zulassungen und Zertifikate:
DiBt-Zulassung.
Prüfbericht nach DIN EN 13141-7.
Hygienezertifikate für Gehäusematerial (EPP) und
Wärmetauscher.
Eintragung in TZWL- Bulletin.
Wärmetauscher/Wärmerückgewinnung:
Zwei hocheffiziente
Enthalpie-Kreuzgegenstrom-Wärmetauscher.
Wärmerückgewinnung bis 91 % und Feuchterückgewinnung
bis 82 %.
Hygienezertifikat (keine Bakterien,
Virenwachstum/Virenübergang) nach VDI 6022, Blatt 1.
Wärmetauscher mit Wasser reinigbar, antimikrobiell.
Kein Kondensatanschluss notwendig.
Bypass:
Die integrierte Bypassklappe mit der bedarfsgerechten
Bypasssteuerung ermöglicht eine stufenlose
Bypassregelung.
Je nach Temperaturdifferenzen und Nutzereinstellungen
wird die Raumluft optimal gekühlt, ohne dass
Zugerscheinungen auftreten.
Frostschutz:
Verhinderung des Wärmetauscher-Einfrierens bei tiefen
Temperaturen durch Überwachung der Fortlufttemperatur.
Bei Frostgefahr wird der Außenluftvolumenstrom
schrittweise reduziert.
Ventilatoren:
Vorwärts gekrümmte Radialventilatoren in der Fortluft
bzw. Zuluft.
Energieeffiziente EC-Gleichstrommotoren mit
integrierter Volumenstromkonstanz-Regelung.
Möglichkeit der Druckkonstanz-Regelung über die
optionale Zusatzplatine ZP 2 .
4 Lüftungsstufen von 80 m3/h bis 300 m3/h stufenlos
einstellbar.
Montagehinweise:
Leichte, sehr zeitsparende Montage durch direktes
Anschrauben des Gerätes an der Decke / Wand.
Gehäusedeckel leicht demontierbar über Schrauben.
Technische Daten
Ausführung : Bypass-Ausführung links
Fördervolumen : 80 m3/h - 300 m3/h
SEC average : -39,02 kWh/(m2*a)
Energieeffizienzklasse : A
Spannungsart : Wechselstrom
Bemessungsspannung : 230 V
Netzfrequenz : 50 Hz / 60 Hz
SPI-Wert nach DIN EN 13141-7 (A7) : 0,2 Wh/m3
Leistungsaufnahme nach DIN EN 13141-7 (A7) : 45 W
Stand-By-Leistungsaufnahme : < 1 W
IMax : 1,5 A
Schutzart : IP 00
DIBT-Zulassung : ja
PHI-Zertifizierung : nein
Einbauort : Wand / Decke
Systemart : zentral
Material Gehäuse : Kunststoff EPP / Stahlblech
Material Wärmetauscher : Kunststoff
Material Innenverkleidung : Kunststoff EPP
Farbe : schwarz / verkehrsweiß
Gewicht : 42 kg
Gewicht mit Verpackung : 46,63 kg
Filterklasse : ISO Coarse 80 % (G4) / ISO ePM1 60 %
(F7)
Anschlussdurchmesser : 160 mm
Breite : 700 mm
Höhe : 300 mm
Tiefe : 1.500 mm
Breite mit Verpackung : 750 mm
Höhe mit Verpackung : 305 mm
Tiefe mit Verpackung : 1.530 mm
Fördermitteltemperatur bei IMax : -20  C bis 50  C
Max. Wärmebereitstellungsgrad nach DIN EN 13141-7 (A7)
: 91 %
Wärmetauscherbauart : Enthalpie-Kreuz-Gegenstrom
Feuchterückgewinnung bei Enthalpie-Wärmetauscher nach
DIN EN 13141-7 (A2) : 82 %
Position Abluft : links
Bypass : ja
Vorheizregister : nein
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 35 dB(A) (Abstand
1 m, Schallabsorption 10 m2)
Zulassungsnummer : Z-51.3-426
Verpackungseinheit : 1 Stück
Sortiment : K
GTIN (EAN) : 4012799951438
Hersteller: MAICO
WS 300 Flat BL Zentrales Lüftungsgerät
Artikelnummer: 0095.0143
Menge: 1,000 Stck

**10.234 WS 300 F Zentrales Lüftungsgerät Zentrale hocheffiziente Lüftungsgeräte mit EC-Ventilatoren, Konstant-V**
Komfort-Bypass-Ausführung rechts:
Zentralgerät mit zwei Enthalpiewärmetauschern,
integriertem Bypass und Vorheizregister. Somit wird die
Raumluft bei hohen Außentemperaturen optimal gekühlt,
ohne dass Zugerscheinungen auftreten und bei tiefen
Außentemperaturen komfortabel vorgewärmt.
Zu- und Abluft rechts (in Einbaulage Decke, Blick auf
das Elektronikfach).
Kurzbeschreibung :
Intelligentes Lüftungsgerät mit Wärme- und
Feuchterückgewinnung zur kontrollierten Be- und
Entlüftung mit einem Fördervolumen von 80 bis 300 m3/h.
Vollkommene Trennung der Abluft- / Zuluftführung im
gesamten Gerät. Dadurch wird unerwünschter
Umluftbetrieb verhindert. Viren (z.B. Corona-Virus) und
Bakterien werden somit nicht übertragen.
Hygienezertifikat nach VDI 6022, Blatt 1 vorhanden.
Kompakt und hocheffizient - Energieeffizienzklasse A.
Schall- und energieoptimierte Ventilatoren in
EC-Technologie.
KfW-Förderfähigkeit und NRW-Förderung sind gegeben.
Hoher Volumenstrom bei äußerst geringer Aufbauhöhe von
30 cm und leisem Betrieb. Montagemöglichkeiten:
Flexibel an der Decke, Wand oder in der Dachschräge.
Keine Druckschwankungsempfindlichkeit: Die integrierte
/automatische Volumenstromkonstanz-Regelung sorgt für
eine dauerhafte Einhaltung des eingestellten
Volumenstromes unter sämtlichen Betriebsbedingungen
(z.B. Filterverschmutzung, Luftventil-Einstellungen).
Somit ergibt sich auch eine einfachere Inbetriebnahme /
Luftmengen-Einmessung an den Ventilen. Es ist keine
Einregulierung der Volumenströme notwendig.
Verschiedene Betriebsarten: Aus, Manuell, Auto Sensor,
ECO-Abluft, ECO-Zuluft.
Raumluftsteuerung RLS 1 WR im Lieferumfang.
ISO Coarse 80 % (G4) Filter in der Abluft und ISO ePM1
60 % (F7) Pollenfilter in der Außenluft.
Das Lüftungsgerät ist mit zwei hochmodernen
Enthalpie-Wärmetauschern mit Hygienezertifikat nach VDI
6022, Blatt 1 ausgestattet.
Das WS 300 Flat ist via APP (Maico@home) ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine hohe
Benutzerfreundlichkeit für Service und Wartung.
Gehäuse:
Pulverbeschichtetes Stahlblechgehäuse, Farbe:
Verkehrsweiß, ähnlich RAL 9016.
Filterwechsel einfach ohne Werkzeug möglich.
Dichtes, wärmebrückenfreies, und schallgedämmtes
Innengehäuse aus temperaturbeständigem, schall- und
wärmedämmendem EPP-Material.
EPP-Gehäuse mit sehr guten hygienischen/nicht
hygroskopische Eigenschaften.
Geräteoberfläche und Geräte-Innengehäuse sind einfach
zu reinigen.
Filter :
ISO Coarse 80 % (G4) Filter in der Abluft und ISO ePM1
60 % (F7) Pollenfilter in der Außenluft.
Werkzeugloser Filterwechsel.
Bedienung:
Betriebsfertig mit Ein-/ Ausschalter.
Bedienteil RLS 1 WR im Lieferumfang, 4 Luftstufen,
Filterwechselanzeige, Störungsanzeige.
Weitere Bedienteile können parallel angeschlossen
werden.
Mobile Bedienung mittels APP (Maico@home).
Bedarfsgeführter Automatikbetrieb / Zeitgesteuerter
Automatikbetrieb,
Manueller Betrieb / AUS,
ECO-Betrieb Zuluft oder ECO-Betrieb Abluft,
Filterabfragen, Fehlermeldungen.
Optionales Touchscreen-Bedienteil RLS T2 WS für die
Einstellung von:
2 Automatikbetriebsarten (Auto Sensor / Auto Zeit),
4 manuellen Betriebsarten (ECO-Abluft / ECO-Zuluft /
MANUELL / AUS),
komplette Inbetriebnahme des WS 300 Flat möglich.
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz -oder Nachheizregister,
Außenklappen oder Kühlung.
Eingänge für sicherheitstechnische Abschaltung über 12
V-Kontakt oder 230 V-Kontakt (z.B. Rauchmelder,
Feueralarm, differenzdrucklose Feuerstätte).
Zusätzlicher Tastereingang für Auslösung zeitbegrenzte
Intensivlüftung (Stoßlüftung).
Erweiterbar über optionale Zusatzplatine ZP 1 zur
Ansteuerung von:
3-Wege-Klappe (z.B. Luft-Erdwärmetauscher),
einer geregelten Pumpe (z.B. Sole-Erdwärmetauscher),
einer Luftklappe einer Zonenregelung,
Schaltkontakt-Verwendung für externes Nachheizregister.
Erweiterbar über optionale Zusatzplatine ZP 2 für:
Druckkonstanz der EC-Ventilatoren,
Differenzdruckgesteuerte Filterüberwachung.
Diverse Ein- und Ausgänge ermöglichen eine
regelungstechnische Verbindung des Lüftungsgerätes mit
einem anderen haustechnischen Gerät wie z.B.
Wärmepumpe.
Zulassungen und Zertifikate:
DiBt-Zulassung.
Prüfbericht nach DIN EN 13141-7.
Hygienezertifikate für Gehäusematerial (EPP) und
Wärmetauscher.
Eintragung in TZWL- Bulletin.
Wärmetauscher/Wärmerückgewinnung:
Zwei hocheffiziente
Enthalpie-Kreuzgegenstrom-Wärmetauscher.
Wärmerückgewinnung bis 91 % und Feuchterückgewinnung
bis 82 %.
Hygienezertifikat (keine Bakterien,
Virenwachstum/Virenübergang) nach VDI 6022, Blatt 1.
Wärmetauscher mit Wasser reinigbar, antimikrobiell.
Kein Kondensatanschluss notwendig.
Bypass:
Die integrierte Bypassklappe mit der bedarfsgerechten
Bypasssteuerung ermöglicht eine stufenlose
Bypassregelung.
Je nach Temperaturdifferenzen und Nutzereinstellungen
wird die Raumluft optimal gekühlt, ohne dass
Zugerscheinungen auftreten.
Frostschutz:
Die Regelung des leistungsgesteuerten elektrischen
Vorheizregisters erfolgt in Abhängigkeit
unterschiedlicher im Gerät erfasster Größen.
Das Resultat ist eine effiziente und energiesparende
Regelungsstrategie. Somit hat die Lüftung mit dem
Heizregister auch bei tieferen Außenlufttemperaturen
keine Komforteinbußen.
Ventilatoren:
Vorwärts gekrümmte Radialventilatoren in der Fortluft
bzw. Zuluft.
Energieeffiziente EC-Gleichstrommotoren mit
integrierter Volumenstromkonstanz-Regelung.
Möglichkeit der Druckkonstanz-Regelung über die
optionale Zusatzplatine ZP 2 .
4 Lüftungsstufen von 80 m3/h bis 300 m3/h stufenlos
einstellbar.
Montagehinweise:
Leichte, sehr zeitsparende Montage durch direktes
Anschrauben des Gerätes an der Decke / Wand.
Gehäusedeckel leicht demontierbar über Schrauben.
Technische Daten
Ausführung : Komfort-Bypass-Ausführung rechts
Fördervolumen : 80 m3/h - 300 m3/h
SEC average : -39,02 kWh/(m2*a)
Energieeffizienzklasse : A
Spannungsart : Wechselstrom
Bemessungsspannung : 230 V
Netzfrequenz : 50 Hz / 60 Hz
SPI-Wert nach DIN EN 13141-7 (A7) : 0,2 Wh/m3
Leistungsaufnahme nach DIN EN 13141-7 (A7) : 45 W
Stand-By-Leistungsaufnahme : < 1 W
IMax : 10,8 A
Schutzart : IP 00
DIBT-Zulassung : ja
PHI-Zertifizierung : nein
Einbauort : Wand / Decke
Systemart : zentral
Material Gehäuse : Kunststoff EPP / Stahlblech
Material Wärmetauscher : Kunststoff
Material Innenverkleidung : Kunststoff EPP
Farbe : schwarz / verkehrsweiß
Gewicht : 42 kg
Gewicht mit Verpackung : 46,63 kg
Filterklasse : ISO Coarse 80 % (G4) / ISO ePM1 60 %
(F7)
Anschlussdurchmesser : 160 mm
Breite : 700 mm
Höhe : 300 mm
Tiefe : 1.500 mm
Breite mit Verpackung : 750 mm
Höhe mit Verpackung : 305 mm
Tiefe mit Verpackung : 1.530 mm
Fördermitteltemperatur bei IMax : -20  C bis 50  C
Max. Wärmebereitstellungsgrad nach DIN EN 13141-7 (A7)
: 91 %
Wärmetauscherbauart : Enthalpie-Kreuz-Gegenstrom
Feuchterückgewinnung bei Enthalpie-Wärmetauscher nach
DIN EN 13141-7 (A2) : 82 %
Leistung Vorheizregister : 1 kW
Position Abluft : rechts
Bypass : ja
Vorheizregister : integriert
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 35 dB(A) (Abstand
1 m, Schallabsorption 10 m2)
Zulassungsnummer : Z-51.3-426
Verpackungseinheit : 1 Stück
Sortiment : K
GTIN (EAN) : 4012799951445
Hersteller: MAICO
WS 300 Flat KBR Zentrales Lüftungsgerät
Artikelnummer: 0095.0144
Menge: 1,000 Stck

**10.235 WS 300 F Zentrales Lüftungsgerät Zentrale hocheffiziente Lüftungsgeräte mit EC-Ventilatoren, Konstant-V**
Komfort-Bypass-Ausführung links:
Zentralgerät mit zwei Enthalpiewärmetauschern,
integriertem Bypass und Vorheizregister. Somit wird die
Raumluft bei hohen Außentemperaturen optimal gekühlt,
ohne dass Zugerscheinungen auftreten und bei tiefen
Außentemperaturen komfortabel vorgewärmt.
Zu- und Abluft links (in Einbaulage Decke, Blick auf
das Elektronikfach).
Kurzbeschreibung :
Intelligentes Lüftungsgerät mit Wärme- und
Feuchterückgewinnung zur kontrollierten Be- und
Entlüftung mit einem Fördervolumen von 80 bis 300 m3/h.
Vollkommene Trennung der Abluft- / Zuluftführung im
gesamten Gerät. Dadurch wird unerwünschter
Umluftbetrieb verhindert. Viren (z.B. Corona-Virus) und
Bakterien werden somit nicht übertragen.
Hygienezertifikat nach VDI 6022, Blatt 1 vorhanden.
Kompakt und hocheffizient - Energieeffizienzklasse A.
Schall- und energieoptimierte Ventilatoren in
EC-Technologie.
KfW-Förderfähigkeit und NRW-Förderung sind gegeben.
Hoher Volumenstrom bei äußerst geringer Aufbauhöhe von
30 cm und leisem Betrieb. Montagemöglichkeiten:
Flexibel an der Decke, Wand oder in der Dachschräge.
Keine Druckschwankungsempfindlichkeit: Die integrierte
/automatische Volumenstromkonstanz-Regelung sorgt für
eine dauerhafte Einhaltung des eingestellten
Volumenstromes unter sämtlichen Betriebsbedingungen
(z.B. Filterverschmutzung, Luftventil-Einstellungen).
Somit ergibt sich auch eine einfachere Inbetriebnahme /
Luftmengen-Einmessung an den Ventilen. Es ist keine
Einregulierung der Volumenströme notwendig.
Verschiedene Betriebsarten: Aus, Manuell, Auto Sensor,
ECO-Abluft, ECO-Zuluft.
Raumluftsteuerung RLS 1 WR im Lieferumfang.
ISO Coarse 80 % (G4) Filter in der Abluft und ISO ePM1
60 % (F7) Pollenfilter in der Außenluft.
Das Lüftungsgerät ist mit zwei hochmodernen
Enthalpie-Wärmetauschern mit Hygienezertifikat nach VDI
6022, Blatt 1 ausgestattet.
Das WS 300 Flat ist via APP (Maico@home) ansteuerbar.
Plug Play: Einfache Inbetriebnahme durch kostenlose
Inbetriebnahmesoftware und serienmäßigen USB-Anschluss
für Inbetriebnahme, Steuerungs-Update sowie Service.
Serienmäßig integrierter Kombisensor
(Feuchte/Temperatur) in der Abluft ermöglicht einen
bedarfsgeführten Lüftungsbetrieb sowie eine
intelligente Entfeuchtungsstrategie
(Überfeuchtungsschutz). Weiterhin zeichnet sich das
Gerät durch eine an den wirklichen Bedarf angepasste
Frostschutzstrategie aus.
Das Wärmerückgewinnungsgerät verfügt über einen  0
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine hohe
Benutzerfreundlichkeit für Service und Wartung.
Gehäuse:
Pulverbeschichtetes Stahlblechgehäuse, Farbe:
Verkehrsweiß, ähnlich RAL 9016.
Filterwechsel einfach ohne Werkzeug möglich.
Dichtes, wärmebrückenfreies, und schallgedämmtes
Innengehäuse aus temperaturbeständigem, schall- und
wärmedämmendem EPP-Material.
EPP-Gehäuse mit sehr guten hygienischen/nicht
hygroskopische Eigenschaften.
Geräteoberfläche und Geräte-Innengehäuse sind einfach
zu reinigen.
Filter :
ISO Coarse 80 % (G4) Filter in der Abluft und ISO ePM1
60 % (F7) Pollenfilter in der Außenluft.
Werkzeugloser Filterwechsel.
Bedienung:
Betriebsfertig mit Ein-/ Ausschalter.
Bedienteil RLS 1 WR im Lieferumfang, 4 Luftstufen,
Filterwechselanzeige, Störungsanzeige.
Weitere Bedienteile können parallel angeschlossen
werden.
Mobile Bedienung mittels APP (Maico@home).
Bedarfsgeführter Automatikbetrieb / Zeitgesteuerter
Automatikbetrieb,
Manueller Betrieb / AUS,
ECO-Betrieb Zuluft oder ECO-Betrieb Abluft,
Filterabfragen, Fehlermeldungen.
Optionales Touchscreen-Bedienteil RLS T2 WS für die
Einstellung von:
2 Automatikbetriebsarten (Auto Sensor / Auto Zeit),
4 manuellen Betriebsarten (ECO-Abluft / ECO-Zuluft /
MANUELL / AUS),
komplette Inbetriebnahme des WS 300 Flat möglich.
Optionales Design-Bedienteil RLS G1 WS:
EIN/AUS
5 Stufen
Automatikbetrieb
ECO-Zuluft, ECO-Abluft
Filterwechsel- und Störungsanzeige
USB-Anschluss für Service/Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz -oder Nachheizregister,
Außenklappen oder Kühlung.
Eingänge für sicherheitstechnische Abschaltung über 12
V-Kontakt oder 230 V-Kontakt (z.B. Rauchmelder,
Feueralarm, differenzdrucklose Feuerstätte).
Zusätzlicher Tastereingang für Auslösung zeitbegrenzte
Intensivlüftung (Stoßlüftung).
Erweiterbar über optionale Zusatzplatine ZP 1 zur
Ansteuerung von:
3-Wege-Klappe (z.B. Luft-Erdwärmetauscher),
einer geregelten Pumpe (z.B. Sole-Erdwärmetauscher),
einer Luftklappe einer Zonenregelung,
Schaltkontakt-Verwendung für externes Nachheizregister.
Erweiterbar über optionale Zusatzplatine ZP 2 für:
Druckkonstanz der EC-Ventilatoren,
Differenzdruckgesteuerte Filterüberwachung.
Diverse Ein- und Ausgänge ermöglichen eine
regelungstechnische Verbindung des Lüftungsgerätes mit
einem anderen haustechnischen Gerät wie z.B.
Wärmepumpe.
Zulassungen und Zertifikate:
DiBt-Zulassung.
Prüfbericht nach DIN EN 13141-7.
Hygienezertifikate für Gehäusematerial (EPP) und
Wärmetauscher.
Eintragung in TZWL- Bulletin.
Wärmetauscher/Wärmerückgewinnung:
Zwei hocheffiziente
Enthalpie-Kreuzgegenstrom-Wärmetauscher.
Wärmerückgewinnung bis 91 % und Feuchterückgewinnung
bis 82 %.
Hygienezertifikat (keine Bakterien,
Virenwachstum/Virenübergang) nach VDI 6022, Blatt 1.
Wärmetauscher mit Wasser reinigbar, antimikrobiell.
Kein Kondensatanschluss notwendig.
Bypass:
Die integrierte Bypassklappe mit der bedarfsgerechten
Bypasssteuerung ermöglicht eine stufenlose
Bypassregelung.
Je nach Temperaturdifferenzen und Nutzereinstellungen
wird die Raumluft optimal gekühlt, ohne dass
Zugerscheinungen auftreten.
Frostschutz:
Die Regelung des leistungsgesteuerten elektrischen
Vorheizregisters erfolgt in Abhängigkeit
unterschiedlicher im Gerät erfasster Größen.
Das Resultat ist eine effiziente und energiesparende
Regelungsstrategie. Somit hat die Lüftung mit dem
Heizregister auch bei tieferen Außenlufttemperaturen
keine Komforteinbußen.
Ventilatoren:
Vorwärts gekrümmte Radialventilatoren in der Fortluft
bzw. Zuluft.
Energieeffiziente EC-Gleichstrommotoren mit
integrierter Volumenstromkonstanz-Regelung.
Möglichkeit der Druckkonstanz-Regelung über die
optionale Zusatzplatine ZP 2 .
4 Lüftungsstufen von 80 m3/h bis 300 m3/h stufenlos
einstellbar.
Montagehinweise:
Leichte, sehr zeitsparende Montage durch direktes
Anschrauben des Gerätes an der Decke / Wand.
Gehäusedeckel leicht demontierbar über Schrauben.
Technische Daten
Ausführung : Komfort-Bypass-Ausführung links
Fördervolumen : 80 m3/h - 300 m3/h
SEC average : -39,02 kWh/(m2*a)
Energieeffizienzklasse : A
Spannungsart : Wechselstrom
Bemessungsspannung : 230 V
Netzfrequenz : 50 Hz / 60 Hz
SPI-Wert nach DIN EN 13141-7 (A7) : 0,2 Wh/m3
Leistungsaufnahme nach DIN EN 13141-7 (A7) : 45 W
Stand-By-Leistungsaufnahme : < 1 W
IMax : 10,8 A
Schutzart : IP 00
DIBT-Zulassung : ja
PHI-Zertifizierung : nein
Einbauort : Wand / Decke
Systemart : zentral
Material Gehäuse : Kunststoff EPP / Stahlblech
Material Wärmetauscher : Kunststoff
Material Innenverkleidung : Kunststoff EPP
Farbe : schwarz / verkehrsweiß
Gewicht : 43,7 kg
Gewicht mit Verpackung : 44 kg
Filterklasse : ISO Coarse 80 % (G4) / ISO ePM1 60 %
(F7)
Anschlussdurchmesser : 160 mm
Breite : 700 mm
Höhe : 300 mm
Tiefe : 1.500 mm
Breite mit Verpackung : 750 mm
Höhe mit Verpackung : 305 mm
Tiefe mit Verpackung : 1.530 mm
Fördermitteltemperatur bei IMax : -20  C bis 50  C
Max. Wärmebereitstellungsgrad nach DIN EN 13141-7 (A7)
: 91 %
Wärmetauscherbauart : Enthalpie-Kreuz-Gegenstrom
Feuchterückgewinnung bei Enthalpie-Wärmetauscher nach
DIN EN 13141-7 (A2) : 82 %
Leistung Vorheizregister : 1 kW
Position Abluft : links
Bypass : ja
Vorheizregister : integriert
Enthalpie-Wärmetauscher : ja
Frostschutzschaltung : ja
Sommerschaltung : ECO-Abluft / ECO-Zuluft
Filterüberwachung : zeitgesteuert (optional über
Differenzdruck)
Feuchteregelung : integriert
CO2-Regelung (optional) : SKD
Luftqualitätsregelung (optional) : EAQ 10/3
KNX-Anbindung (optional) : K-SM
MODBUS-Schnittstelle : integriert
Bedienteil im Lieferumfang : RLS 1 WR, App
Bedienteil (optional) : RLS T2 WS, RLS G1 WS
Funkintegration EnOcean (optional) : E-SM
Mobile Ansteuerung : ja
Schalldruckpegel Gehäuseabstrahlung : 35 dB(A) (Abstand
1 m, Schallabsorption 10 m2)
Zulassungsnummer : Z-51.3-426
Verpackungseinheit : 1 Stück
Sortiment : K
GTIN (EAN) : 4012799951452
Hersteller: MAICO
WS 300 Flat KBL Zentrales Lüftungsgerät
Artikelnummer: 0095.0145
Menge: 1,000 Stck

**10.236 WS 320 B Zentrales Lüftungsgerät Zentrale hocheffiziente Lüftungsgeräte mit EC-Ventilatoren, Konstant-V**
Bypass-Ausführung:
Mit Bypass und Kreuz-Gegenstrom-Wärmetauscher.
Gerät als Linksausführung.
Hocheffizientes Lüftungsgerät erreicht
Energieeffizienzklasse A+ ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home)
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -41,6 kWh/(m2*a)
Energieeffizienzklasse : A
Spannungsart : Wechselstrom
Bemessungsspannung : 230 V
Netzfrequenz : 50 Hz / 60 Hz
Leistungsaufnahme nach DIN EN 13141-7 (A7) : 37 W
Stand-By-Leistungsaufnahme : < 1 W
IMax : 1,5 A
Schutzart : IP 40
DIBT-Zulassung : ja
PHI-Zertifizierung : ja
SPI-Wert : 0,22 Wh/m3
Einbauort : stehend / Wand
Systemart : zentral
Material Gehäuse : verzinktes Stahlblech,
pulverbeschichtet
Material Wärmetauscher : Kunststoff
Material Innenverkleidung : Kunststoff EPP
Farbe : verkehrsweiß (RAL 9016)
Gewicht : 67 kg
Gewicht mit Verpackung : 79,19 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : links
Bypass : ja
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952213
Hersteller: MAICO
WS 320 B Zentrales Lüftungsgerät
Artikelnummer: 0095.0221
Menge: 1,000 Stck

**10.237 WS 320 B Zentrales Lüftungsgerät Zentrale hocheffiziente Lüftungsgeräte mit EC-Ventilatoren, Konstant-V**
Bypass-Ausführung:
Mit Bypass und Kreuz-Gegenstrom-Wärmetauscher.
Gerät als Rechtsausführung.
Hocheffizientes Lüftungsgerät erreicht
Energieeffizienzklasse A+ ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home)
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -41,6 kWh/(m2*a)
Energieeffizienzklasse : A
Spannungsart : Wechselstrom
Bemessungsspannung : 230 V
Netzfrequenz : 50 Hz / 60 Hz
Leistungsaufnahme nach DIN EN 13141-7 (A7) : 37 W
Stand-By-Leistungsaufnahme : < 1 W
IMax : 1,5 A
Schutzart : IP 40
DIBT-Zulassung : ja
PHI-Zertifizierung : ja
SPI-Wert : 0,22 Wh/m3
Einbauort : stehend / Wand
Systemart : zentral
Material Gehäuse : verzinktes Stahlblech,
pulverbeschichtet
Material Wärmetauscher : Kunststoff
Material Innenverkleidung : Kunststoff EPP
Farbe : verkehrsweiß (RAL 9016)
Gewicht : 67 kg
Gewicht mit Verpackung : 79,29 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : rechts
Bypass : ja
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952626
Hersteller: MAICO
WS 320 BR Zentrales Lüftungsgerät
Artikelnummer: 0095.0262
Menge: 1,000 Stck

**10.238 WS 320 K Zentrales Lüftungsgerät Zentrale hocheffiziente Lüftungsgeräte mit EC-Ventilatoren, Konstant-V**
Komfort-Ausführung:
Mit Vorheizregister und Kreuz-Gegenstrom-Wärmetauscher.
Gerät als Linksausführung.
Hocheffizientes Lüftungsgerät erreicht
Energieeffizienzklasse A+ ohne optionales Zubehör.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home)
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -41,6 kWh/(m2*a)
Energieeffizienzklasse : A
Spannungsart : Wechselstrom
Bemessungsspannung : 230 V
Netzfrequenz : 50 Hz / 60 Hz
Leistungsaufnahme nach DIN EN 13141-7 (A7) : 37 W
Stand-By-Leistungsaufnahme : < 1 W
IMax : 11 A
Schutzart : IP 40
DIBT-Zulassung : ja
PHI-Zertifizierung : ja
SPI-Wert : 0,22 Wh/m3
Einbauort : stehend / Wand
Systemart : zentral
Material Gehäuse : verzinktes Stahlblech,
pulverbeschichtet
Material Wärmetauscher : Kunststoff
Material Innenverkleidung : Kunststoff EPP
Farbe : verkehrsweiß (RAL 9016)
Gewicht : 67 kg
Gewicht mit Verpackung : 79,19 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : links
Bypass : nein
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952220
Hersteller: MAICO
WS 320 K Zentrales Lüftungsgerät
Artikelnummer: 0095.0222
Menge: 1,000 Stck

**10.239 WS 320 K Zentrales Lüftungsgerät Zentrale hocheffiziente Lüftungsgeräte mit EC-Ventilatoren, Konstant-V**
Komfort-Ausführung:
Mit Vorheizregister und Kreuz-Gegenstrom-Wärmetauscher.
Gerät als Rechtsausführung.
Hocheffizientes Lüftungsgerät erreicht
Energieeffizienzklasse A+ ohne optionales Zubehör.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home)
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -41,6 kWh/(m2*a)
Energieeffizienzklasse : A
Spannungsart : Wechselstrom
Bemessungsspannung : 230 V
Netzfrequenz : 50 Hz / 60 Hz
Leistungsaufnahme nach DIN EN 13141-7 (A7) : 37 W
Stand-By-Leistungsaufnahme : < 1 W
IMax : 11 A
Schutzart : IP 40
DIBT-Zulassung : ja
PHI-Zertifizierung : ja
SPI-Wert : 0,22 Wh/m3
Einbauort : stehend / Wand
Systemart : zentral
Material Gehäuse : verzinktes Stahlblech,
pulverbeschichtet
Material Wärmetauscher : Kunststoff
Material Innenverkleidung : Kunststoff EPP
Farbe : verkehrsweiß (RAL 9016)
Gewicht : 67 kg
Gewicht mit Verpackung : 79,19 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : rechts
Bypass : nein
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952633
Hersteller: MAICO
WS 320 KR Zentrales Lüftungsgerät
Artikelnummer: 0095.0263
Menge: 1,000 Stck

**10.240 WS 320 K Zentrales Lüftungsgerät Zentrale hocheffiziente Lüftungsgeräte mit EC-Ventilatoren, Konstant-V**
Komfort-Bypass-Ausführung:
Mit Vorheizregister, Bypass und
Kreuz-Gegenstrom-Wärmetauscher.
Gerät als Linksausführung.
Hocheffizientes Lüftungsgerät erreicht
Energieeffizienzklasse A+ ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home)
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -41,6 kWh/(m2*a)
Energieeffizienzklasse : A
Spannungsart : Wechselstrom
Bemessungsspannung : 230 V
Netzfrequenz : 50 Hz / 60 Hz
Leistungsaufnahme nach DIN EN 13141-7 (A7) : 37 W
Stand-By-Leistungsaufnahme : < 1 W
IMax : 11 A
Schutzart : IP 40
DIBT-Zulassung : ja
PHI-Zertifizierung : ja
SPI-Wert : 0,22 Wh/m3
Einbauort : stehend / Wand
Systemart : zentral
Material Gehäuse : verzinktes Stahlblech,
pulverbeschichtet
Material Wärmetauscher : Kunststoff
Material Innenverkleidung : Kunststoff EPP
Farbe : verkehrsweiß (RAL 9016)
Gewicht : 67 kg
Gewicht mit Verpackung : 79,19 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : links
Bypass : ja
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952237
Hersteller: MAICO
WS 320 KB Zentrales Lüftungsgerät
Artikelnummer: 0095.0223
Menge: 1,000 Stck

**10.241 WS 320 K Zentrales Lüftungsgerät Zentrale hocheffiziente Lüftungsgeräte mit EC-Ventilatoren, Konstant-V**
Komfort-Bypass-Ausführung:
Mit Vorheizregister, Bypass und
Kreuz-Gegenstrom-Wärmetauscher.
Gerät als Rechtsausführung.
Hocheffizientes Lüftungsgerät erreicht
Energieeffizienzklasse A+ ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home)
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -41,6 kWh/(m2*a)
Energieeffizienzklasse : A
Spannungsart : Wechselstrom
Bemessungsspannung : 230 V
Netzfrequenz : 50 Hz / 60 Hz
Leistungsaufnahme nach DIN EN 13141-7 (A7) : 37 W
Stand-By-Leistungsaufnahme : < 1 W
IMax : 11 A
Schutzart : IP 40
DIBT-Zulassung : ja
PHI-Zertifizierung : ja
SPI-Wert : 0,22 Wh/m3
Einbauort : stehend / Wand
Systemart : zentral
Material Gehäuse : verzinktes Stahlblech,
pulverbeschichtet
Material Wärmetauscher : Kunststoff
Material Innenverkleidung : Kunststoff EPP
Farbe : verkehrsweiß (RAL 9016)
Gewicht : 67 kg
Gewicht mit Verpackung : 79,19 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : rechts
Bypass : ja
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952640
Hersteller: MAICO
WS 320 KBR Zentrales Lüftungsgerät
Artikelnummer: 0095.0264
Menge: 1,000 Stck

**10.242 WS 320 E Zentrales Lüftungsgerät Zentrale hocheffiziente Lüftungsgeräte mit EC-Ventilatoren, Konstant-V**
Standardausführung:
Mit Enthalpie-Wärmetauscher.
Gerät als Linksausführung.
Hocheffizientes Lüftungsgerät erreicht
Energieeffizienzklasse A ohne optionales Zubehör.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home)
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -39,1 kWh/(m2*a)
Energieeffizienzklasse : A
Spannungsart : Wechselstrom
Bemessungsspannung : 230 V
Netzfrequenz : 50 Hz / 60 Hz
Leistungsaufnahme nach DIN EN 13141-7 (A7) : 36 W
Stand-By-Leistungsaufnahme : < 1 W
IMax : 1,5 A
Schutzart : IP 40
DIBT-Zulassung : ja
PHI-Zertifizierung : ja
SPI-Wert : 0,22 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Position Abluft : links
Bypass : nein
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952244
Hersteller: MAICO
WS 320 ET Zentrales Lüftungsgerät
Artikelnummer: 0095.0224
Menge: 1,000 Stck

**10.243 WS 320 R Zentrales Lüftungsgerät Zentrale hocheffiziente Lüftungsgeräte mit EC-Ventilatoren, Konstant-V**
Standardausführung:
Mit Enthalpie-Wärmetauscher.
Gerät als Rechtsausführung.
Hocheffizientes Lüftungsgerät erreicht
Energieeffizienzklasse A ohne optionales Zubehör.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home)
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -39,1 kWh/(m2*a)
Energieeffizienzklasse : A
Spannungsart : Wechselstrom
Bemessungsspannung : 230 V
Netzfrequenz : 50 Hz / 60 Hz
Leistungsaufnahme nach DIN EN 13141-7 (A7) : 36 W
Stand-By-Leistungsaufnahme : < 1 W
IMax : 1,5 A
Schutzart : IP 40
DIBT-Zulassung : ja
PHI-Zertifizierung : ja
SPI-Wert : 0,22 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Position Abluft : rechts
Bypass : nein
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952657
Hersteller: MAICO
WS 320 RET Zentrales Lüftungsgerät
Artikelnummer: 0095.0265
Menge: 1,000 Stck

**10.244 WS 320 B Zentrales Lüftungsgerät Zentrale hocheffiziente Lüftungsgeräte mit EC-Ventilatoren, Konstant-V**
Bypass-Ausführung:
Mit Bypass und Enthalpie-Wärmetauscher.
Gerät als Linksausführung.
Hocheffizientes Lüftungsgerät erreicht
Energieeffizienzklasse A ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home)
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -39,1 kWh/(m2*a)
Energieeffizienzklasse : A
Spannungsart : Wechselstrom
Bemessungsspannung : 230 V
Netzfrequenz : 50 Hz / 60 Hz
Leistungsaufnahme nach DIN EN 13141-7 (A7) : 36 W
Stand-By-Leistungsaufnahme : < 1 W
IMax : 1,5 A
Schutzart : IP 40
DIBT-Zulassung : ja
PHI-Zertifizierung : ja
SPI-Wert : 0,22 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Position Abluft : links
Bypass : ja
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952251
Hersteller: MAICO
WS 320 BET Zentrales Lüftungsgerät
Artikelnummer: 0095.0225
Menge: 1,000 Stck

**10.245 WS 320 B Zentrales Lüftungsgerät Zentrale hocheffiziente Lüftungsgeräte mit EC-Ventilatoren, Konstant-V**
Bypass-Ausführung:
Mit Bypass und Enthalpie-Wärmetauscher.
Gerät als Rechtsausführung.
Hocheffizientes Lüftungsgerät erreicht
Energieeffizienzklasse A ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home)
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -39,1 kWh/(m2*a)
Energieeffizienzklasse : A
Spannungsart : Wechselstrom
Bemessungsspannung : 230 V
Netzfrequenz : 50 Hz / 60 Hz
Leistungsaufnahme nach DIN EN 13141-7 (A7) : 36 W
Stand-By-Leistungsaufnahme : < 1 W
IMax : 1,5 A
Schutzart : IP 40
DIBT-Zulassung : ja
PHI-Zertifizierung : ja
SPI-Wert : 0,22 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Position Abluft : rechts
Bypass : ja
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952664
Hersteller: MAICO
WS 320 BRET Zentrales Lüftungsgerät
Artikelnummer: 0095.0266
Menge: 1,000 Stck

**10.246 WS 320 K Zentrales Lüftungsgerät Zentrale hocheffiziente Lüftungsgeräte mit EC-Ventilatoren, Konstant-V**
Komfort-Ausführung:
Mit Vorheizregister und Enthalpie-Wärmetauscher.
Gerät als Linksausführung.
Hocheffizientes Lüftungsgerät erreicht
Energieeffizienzklasse A ohne optionales Zubehör.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home)
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -39,1 kWh/(m2*a)
Energieeffizienzklasse : A
Spannungsart : Wechselstrom
Bemessungsspannung : 230 V
Netzfrequenz : 50 Hz / 60 Hz
Leistungsaufnahme nach DIN EN 13141-7 (A7) : 36 W
Stand-By-Leistungsaufnahme : < 1 W
IMax : 11 A
Schutzart : IP 40
DIBT-Zulassung : ja
PHI-Zertifizierung : ja
SPI-Wert : 0,22 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Leistung Vorheizregister : 1,8 kW
Position Abluft : links
Bypass : nein
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952268
Hersteller: MAICO
WS 320 KET Zentrales Lüftungsgerät
Artikelnummer: 0095.0226
Menge: 1,000 Stck

**10.247 WS 320 K Zentrales Lüftungsgerät Zentrale hocheffiziente Lüftungsgeräte mit EC-Ventilatoren, Konstant-V**
Komfort-Ausführung:
Mit Vorheizregister und Enthalpie-Wärmetauscher.
Gerät als Rechtsaufführung.
Hocheffizientes Lüftungsgerät erreicht
Energieeffizienzklasse A ohne optionales Zubehör.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home)
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -39,1 kWh/(m2*a)
Energieeffizienzklasse : A
Spannungsart : Wechselstrom
Bemessungsspannung : 230 V
Netzfrequenz : 50 Hz / 60 Hz
Leistungsaufnahme nach DIN EN 13141-7 (A7) : 36 W
Stand-By-Leistungsaufnahme : < 1 W
IMax : 11 A
Schutzart : IP 40
DIBT-Zulassung : ja
PHI-Zertifizierung : ja
SPI-Wert : 0,22 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Leistung Vorheizregister : 1,8 kW
Position Abluft : rechts
Bypass : nein
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952671
Hersteller: MAICO
WS 320 KRET Zentrales Lüftungsgerät
Artikelnummer: 0095.0267
Menge: 1,000 Stck

**10.248 WS 320 K Zentrales Lüftungsgerät Zentrale hocheffiziente Lüftungsgeräte mit EC-Ventilatoren, Konstant-V**
Komfort-Bypass-Ausführung:
Mit Vorheizregister, Bypass und
Enthalpie-Wärmetauscher.
Gerät als Linksausführung.
Hocheffizientes Lüftungsgerät erreicht
Energieeffizienzklasse A ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home)
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -39,1 kWh/(m2*a)
Energieeffizienzklasse : A
Spannungsart : Wechselstrom
Bemessungsspannung : 230 V
Netzfrequenz : 50 Hz / 60 Hz
Leistungsaufnahme nach DIN EN 13141-7 (A7) : 36 W
Stand-By-Leistungsaufnahme : < 1 W
IMax : 11 A
Schutzart : IP 40
DIBT-Zulassung : ja
PHI-Zertifizierung : ja
SPI-Wert : 0,22 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Leistung Vorheizregister : 1,8 kW
Position Abluft : links
Bypass : ja
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952275
Hersteller: MAICO
WS 320 KBET Zentrales Lüftungsgerät
Artikelnummer: 0095.0227
Menge: 1,000 Stck

**10.249 WS 320 K Zentrales Lüftungsgerät Zentrale hocheffiziente Lüftungsgeräte mit EC-Ventilatoren, Konstant-V**
Komfort-Bypass-Ausführung:
Mit Vorheizregister, Bypass und
Enthalpie-Wärmetauscher.
Gerät als Rechtsausführung.
Hocheffizientes Lüftungsgerät erreicht
Energieeffizienzklasse A ohne optionales Zubehör.
Modulierender, automatischer 100% Bypass zur passiven
Sommernachtskühlung mit einstellbarer minimaler
Zuluft-Temperaturbegrenzung.
Kurzbeschreibung:
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home)
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein-und Ausgänge ermöglichen eine
regelungstechnische Verbindung des Lüftungsgerätes mit
einem anderen haustechnischen Gerät wie z.B.
Wärmepumpe.
Zulassungen und Zertifikate:
DiBt-Zulassung.
PH-Zertifizierung: alle WS 320 Linksausführungen.
Prüfbericht nach DIN EN 13141-7.
Zertifikat nach Schweizer "energie-cluster.ch".
Hygienezertifikate für Gehäusematerial (EPP) und
Wärmetauscher.
Eintragung in TZWL- Bulletin.
Wärmetauscher/Wärmerückgewinnung:
Hocheffizienter Kreuzgegenstrom-Wärmetauscher aus
Kunststoff (PS).
Wärmerückgewinnung bis 96 %.
Feuchterückgewinnung bis 68 % (bei ET-Geräten).
Hygienezertifikat (keine Bakterien, Virenwachstum /
Virenübergang) nach VDI 6022, Blatt 1.
Wärmetauscher mit Wasser reinigbar, antimikrobiell.
Geräte mit Enthalpie-Wärmetauschern benötigen keinen
Kondensatanschluss.
Bypass:
In den "B"-Gerätevarianten enthalten.
Modulierender, automatischer 100 % Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 320 m3/h stufenlos
einstellbar.
Montagehinweise:
Leichte, sehr zeitsparende Montage mit der im
Lieferumfang enthaltenen Wandhalterung.
Gehäusedeckel leicht demontierbar über praktische
Magnetverschlüsse.
Zu- und abluftseitig Schalldämpfer vorsehen.
Anmerkung: Alle Geräte-Varianten (z.B. "K") lassen sich
im Nachhinein noch in andere Geräte-Varianten (z.B.
"KRET") durch optionale Komponenten umrüsten.
Technische Daten
Fördervolumen : 80 m3/h - 320 m3/h
SEC average : -39,1 kWh/(m2*a)
Energieeffizienzklasse : A
Spannungsart : Wechselstrom
Bemessungsspannung : 230 V
Netzfrequenz : 50 Hz / 60 Hz
Leistungsaufnahme nach DIN EN 13141-7 (A7) : 36 W
Stand-By-Leistungsaufnahme : < 1 W
IMax : 11 A
Schutzart : IP 40
DIBT-Zulassung : ja
PHI-Zertifizierung : ja
SPI-Wert : 0,22 Wh/m3
Einbauort : stehend / Wand
Systemart : zentral
Material Gehäuse : verzinktes Stahlblech,
pulverbeschichtet
Material Wärmetauscher : Kunststoff
Material Innenverkleidung : Kunststoff EPP
Farbe : verkehrsweiß (RAL 9016)
Gewicht : 69,61 kg
Gewicht mit Verpackung : 81,8 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 68 %
Leistung Vorheizregister : 1,8 kW
Position Abluft : rechts
Bypass : ja
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952688
Hersteller: MAICO
WS 320 KBRET Zentrales Lüftungsgerät
Artikelnummer: 0095.0268
Menge: 1,000 Stck

**10.250 WS 470 B Zentrales Lüftungsgerät Zentrale hocheffiziente Lüftungsgeräte mit EC-Ventilatoren, Konstant-V**
Bypass-Ausführung:
Mit Bypass und Kreuz-Gegenstrom-Wärmetauscher.
Gerät als Linksausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -38,8 kWh/(m2*a)
Energieeffizienzklasse : A
Spannungsart : Wechselstrom
Bemessungsspannung : 230 V
Netzfrequenz : 50 Hz / 60 Hz
Leistungsaufnahme nach DIN EN 13141-7 (A7) : 87 W
Stand-By-Leistungsaufnahme : < 1 W
IMax : 2 A
Schutzart : IP 40
DIBT-Zulassung : ja
PHI-Zertifizierung : ja
SPI-Wert : 0,31 Wh/m3
Einbauort : stehend / Wand
Systemart : zentral
Material Gehäuse : verzinktes Stahlblech,
pulverbeschichtet
Material Wärmetauscher : Kunststoff
Material Innenverkleidung : Kunststoff EPP
Farbe : verkehrsweiß (RAL 9016)
Gewicht : 67,61 kg
Gewicht mit Verpackung : 79,77 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : links
Bypass : ja
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952299
Hersteller: MAICO
WS 470 B Zentrales Lüftungsgerät
Artikelnummer: 0095.0229
Menge: 1,000 Stck

**10.251 WS 470 B Zentrales Lüftungsgerät Zentrale hocheffiziente Lüftungsgeräte mit EC-Ventilatoren, Konstant-V**
Bypass-Ausführung:
Mit Bypass und Kreuz-Gegenstrom-Wärmetauscher.
Gerät als Rechtsausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -38,8 kWh/(m2*a)
Energieeffizienzklasse : A
Spannungsart : Wechselstrom
Bemessungsspannung : 230 V
Netzfrequenz : 50 Hz / 60 Hz
Leistungsaufnahme nach DIN EN 13141-7 (A7) : 87 W
Stand-By-Leistungsaufnahme : < 1 W
IMax : 2 A
Schutzart : IP 40
DIBT-Zulassung : ja
PHI-Zertifizierung : ja
SPI-Wert : 0,31 Wh/m3
Einbauort : stehend / Wand
Systemart : zentral
Material Gehäuse : verzinktes Stahlblech,
pulverbeschichtet
Material Wärmetauscher : Kunststoff
Material Innenverkleidung : Kunststoff EPP
Farbe : verkehrsweiß (RAL 9016)
Gewicht : 67 kg
Gewicht mit Verpackung : 79 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : rechts
Bypass : ja
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952695
Hersteller: MAICO
WS 470 BR Zentrales Lüftungsgerät
Artikelnummer: 0095.0269
Menge: 1,000 Stck

**10.252 WS 470 K Zentrales Lüftungsgerät Zentrale hocheffiziente Lüftungsgeräte mit EC-Ventilatoren, Konstant-V**
Komfort-Ausführung:
Mit Vorheizregister und Kreuz-Gegenstrom-Wärmetauscher.
Gerät als Linksausführung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -38,8 kWh/(m2*a)
Energieeffizienzklasse : A
Spannungsart : Wechselstrom
Bemessungsspannung : 230 V
Netzfrequenz : 50 Hz / 60 Hz
Leistungsaufnahme nach DIN EN 13141-7 (A7) : 87 W
Stand-By-Leistungsaufnahme : < 1 W
IMax : 11,5 A
Schutzart : IP 40
DIBT-Zulassung : ja
PHI-Zertifizierung : ja
SPI-Wert : 0,31 Wh/m3
Einbauort : stehend / Wand
Systemart : zentral
Material Gehäuse : verzinktes Stahlblech,
pulverbeschichtet
Material Wärmetauscher : Kunststoff
Material Innenverkleidung : Kunststoff EPP
Farbe : verkehrsweiß (RAL 9016)
Gewicht : 67 kg
Gewicht mit Verpackung : 79 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : links
Bypass : nein
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952305
Hersteller: MAICO
WS 470 K Zentrales Lüftungsgerät
Artikelnummer: 0095.0230
Menge: 1,000 Stck

**10.253 WS 470 K Zentrales Lüftungsgerät Zentrale hocheffiziente Lüftungsgeräte mit EC-Ventilatoren, Konstant-V**
Komfort-Ausführung:
Mit Vorheizregister und Kreuz-Gegenstrom-Wärmetauscher.
Gerät als Rechtsausführung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -38,8 kWh/(m2*a)
Energieeffizienzklasse : A
Spannungsart : Wechselstrom
Bemessungsspannung : 230 V
Netzfrequenz : 50 Hz / 60 Hz
Leistungsaufnahme nach DIN EN 13141-7 (A7) : 87 W
Stand-By-Leistungsaufnahme : < 1 W
IMax : 11,5 A
Schutzart : IP 40
DIBT-Zulassung : ja
PHI-Zertifizierung : ja
SPI-Wert : 0,31 Wh/m3
Einbauort : stehend / Wand
Systemart : zentral
Material Gehäuse : verzinktes Stahlblech,
pulverbeschichtet
Material Wärmetauscher : Kunststoff
Material Innenverkleidung : Kunststoff EPP
Farbe : verkehrsweiß (RAL 9016)
Gewicht : 67 kg
Gewicht mit Verpackung : 79 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : rechts
Bypass : nein
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952701
Hersteller: MAICO
WS 470 KR Zentrales Lüftungsgerät
Artikelnummer: 0095.0270
Menge: 1,000 Stck

**10.254 WS 470 K Zentrales Lüftungsgerät Zentrale hocheffiziente Lüftungsgeräte mit EC-Ventilatoren, Konstant-V**
Komfort-Bypass-Ausführung:
Mit Vorheizregister, Bypass und
Kreuz-Gegenstrom-Wärmetauscher.
Gerät als Linksausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -38,8 kWh/(m2*a)
Energieeffizienzklasse : A
Spannungsart : Wechselstrom
Bemessungsspannung : 230 V
Netzfrequenz : 50 Hz / 60 Hz
Leistungsaufnahme nach DIN EN 13141-7 (A7) : 87 W
Stand-By-Leistungsaufnahme : < 1 W
IMax : 11,5 A
Schutzart : IP 40
DIBT-Zulassung : ja
PHI-Zertifizierung : ja
SPI-Wert : 0,31 Wh/m3
Einbauort : stehend / Wand
Systemart : zentral
Material Gehäuse : verzinktes Stahlblech,
pulverbeschichtet
Material Wärmetauscher : Kunststoff
Material Innenverkleidung : Kunststoff EPP
Farbe : verkehrsweiß (RAL 9016)
Gewicht : 70,84 kg
Gewicht mit Verpackung : 83 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : links
Bypass : ja
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952312
Hersteller: MAICO
WS 470 KB Zentrales Lüftungsgerät
Artikelnummer: 0095.0231
Menge: 1,000 Stck

**10.255 WS 470 K Zentrales Lüftungsgerät Zentrale hocheffiziente Lüftungsgeräte mit EC-Ventilatoren, Konstant-V**
Komfort-Bypass-Ausführung:
Mit Vorheizregister, Bypass und
Kreuz-Gegenstrom-Wärmetauscher.
Gerät als Rechtsausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -38,8 kWh/(m2*a)
Energieeffizienzklasse : A
Spannungsart : Wechselstrom
Bemessungsspannung : 230 V
Netzfrequenz : 50 Hz / 60 Hz
Leistungsaufnahme nach DIN EN 13141-7 (A7) : 87 W
Stand-By-Leistungsaufnahme : < 1 W
IMax : 11,5 A
Schutzart : IP 40
DIBT-Zulassung : ja
PHI-Zertifizierung : ja
SPI-Wert : 0,31 Wh/m3
Einbauort : stehend / Wand
Systemart : zentral
Material Gehäuse : verzinktes Stahlblech,
pulverbeschichtet
Material Wärmetauscher : Kunststoff
Material Innenverkleidung : Kunststoff EPP
Farbe : verkehrsweiß (RAL 9016)
Gewicht : 67,61 kg
Gewicht mit Verpackung : 79,77 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Leistung Vorheizregister : 1,8 kW
Position Abluft : rechts
Bypass : ja
Vorheizregister : integriert
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952718
Hersteller: MAICO
WS 470 KBR Zentrales Lüftungsgerät
Artikelnummer: 0095.0271
Menge: 1,000 Stck

**10.256 WS 470 E Zentrales Lüftungsgerät Zentrale hocheffiziente Lüftungsgeräte mit EC-Ventilatoren, Konstant-V**
Standardausführung:
Mit Enthalpie-Wärmetauscher.
Gerät als Linksausführung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -35,6 kWh/(m2*a)
Energieeffizienzklasse : A
Spannungsart : Wechselstrom
Bemessungsspannung : 230 V
Netzfrequenz : 50 Hz / 60 Hz
Leistungsaufnahme nach DIN EN 13141-7 (A7) : 85 W
Stand-By-Leistungsaufnahme : < 1 W
IMax : 2 A
Schutzart : IP 40
DIBT-Zulassung : ja
PHI-Zertifizierung : ja
SPI-Wert : 0,31 Wh/m3
Einbauort : stehend / Wand
Systemart : zentral
Material Gehäuse : verzinktes Stahlblech,
pulverbeschichtet
Material Wärmetauscher : Kunststoff
Material Innenverkleidung : Kunststoff EPP
Farbe : verkehrsweiß (RAL 9016)
Gewicht : 73 kg
Gewicht mit Verpackung : 79 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Position Abluft : links
Bypass : nein
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952329
Hersteller: MAICO
WS 470 ET Zentrales Lüftungsgerät
Artikelnummer: 0095.0232
Menge: 1,000 Stck

**10.257 WS 470 R Zentrales Lüftungsgerät Zentrale hocheffiziente Lüftungsgeräte mit EC-Ventilatoren, Konstant-V**
Standardausführung:
Mit Enthalpie-Wärmetauscher.
Gerät als Rechtsausführung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -35,6 kWh/(m2*a)
Energieeffizienzklasse : A
Spannungsart : Wechselstrom
Bemessungsspannung : 230 V
Netzfrequenz : 50 Hz / 60 Hz
Leistungsaufnahme nach DIN EN 13141-7 (A7) : 85 W
Stand-By-Leistungsaufnahme : < 1 W
IMax : 2 A
Schutzart : IP 40
DIBT-Zulassung : ja
PHI-Zertifizierung : ja
SPI-Wert : 0,31 Wh/m3
Einbauort : stehend / Wand
Systemart : zentral
Material Gehäuse : verzinktes Stahlblech,
pulverbeschichtet
Material Wärmetauscher : Kunststoff
Material Innenverkleidung : Kunststoff EPP
Farbe : verkehrsweiß (RAL 9016)
Gewicht : 73 kg
Gewicht mit Verpackung : 79 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Position Abluft : rechts
Bypass : nein
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952725
Hersteller: MAICO
WS 470 RET Zentrales Lüftungsgerät
Artikelnummer: 0095.0272
Menge: 1,000 Stck

**10.258 WS 470 B Zentrales Lüftungsgerät Zentrale hocheffiziente Lüftungsgeräte mit EC-Ventilatoren, Konstant-V**
Bypass-Ausführung:
Mit Bypass und Enthalpie-Wärmetauscher.
Gerät als Linksausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -35,6 kWh/(m2*a)
Energieeffizienzklasse : A
Spannungsart : Wechselstrom
Bemessungsspannung : 230 V
Netzfrequenz : 50 Hz / 60 Hz
Leistungsaufnahme nach DIN EN 13141-7 (A7) : 85 W
Stand-By-Leistungsaufnahme : < 1 W
IMax : 2 A
Schutzart : IP 40
DIBT-Zulassung : ja
PHI-Zertifizierung : ja
SPI-Wert : 0,31 Wh/m3
Einbauort : stehend / Wand
Systemart : zentral
Material Gehäuse : verzinktes Stahlblech,
pulverbeschichtet
Material Wärmetauscher : Kunststoff
Material Innenverkleidung : Kunststoff EPP
Farbe : verkehrsweiß (RAL 9016)
Gewicht : 67,61 kg
Gewicht mit Verpackung : 79,77 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Position Abluft : links
Bypass : ja
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952336
Hersteller: MAICO
WS 470 BET Zentrales Lüftungsgerät
Artikelnummer: 0095.0233
Menge: 1,000 Stck

**10.259 WS 470 B Zentrales Lüftungsgerät Zentrale hocheffiziente Lüftungsgeräte mit EC-Ventilatoren, Konstant-V**
Bypass-Ausführung:
Mit Bypass und Enthalpie-Wärmetauscher.
Gerät als Rechtsausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -35,6 kWh/(m2*a)
Energieeffizienzklasse : A
Spannungsart : Wechselstrom
Bemessungsspannung : 230 V
Netzfrequenz : 50 Hz / 60 Hz
Leistungsaufnahme nach DIN EN 13141-7 (A7) : 85 W
Stand-By-Leistungsaufnahme : < 1 W
IMax : 2 A
Schutzart : IP 40
DIBT-Zulassung : ja
PHI-Zertifizierung : ja
SPI-Wert : 0,31 Wh/m3
Einbauort : stehend / Wand
Systemart : zentral
Material Gehäuse : verzinktes Stahlblech,
pulverbeschichtet
Material Wärmetauscher : Kunststoff
Material Innenverkleidung : Kunststoff EPP
Farbe : verkehrsweiß (RAL 9016)
Gewicht : 73 kg
Gewicht mit Verpackung : 80 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Position Abluft : rechts
Bypass : ja
Vorheizregister : nein
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952732
Hersteller: MAICO
WS 470 BRET Zentrales Lüftungsgerät
Artikelnummer: 0095.0273
Menge: 1,000 Stck

**10.260 WS 470 K Zentrales Lüftungsgerät Zentrale hocheffiziente Lüftungsgeräte mit EC-Ventilatoren, Konstant-V**
Komfort-Ausführung:
Mit Vorheizregister und Enthalpie-Wärmetauscher.
Gerät als Linksausführung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -35,6 kWh/(m2*a)
Energieeffizienzklasse : A
Spannungsart : Wechselstrom
Bemessungsspannung : 230 V
Netzfrequenz : 50 Hz / 60 Hz
Leistungsaufnahme nach DIN EN 13141-7 (A7) : 85 W
Stand-By-Leistungsaufnahme : < 1 W
IMax : 11,5 A
Schutzart : IP 40
DIBT-Zulassung : ja
PHI-Zertifizierung : ja
SPI-Wert : 0,31 Wh/m3
Einbauort : stehend / Wand
Systemart : zentral
Material Gehäuse : verzinktes Stahlblech,
pulverbeschichtet
Material Wärmetauscher : Kunststoff
Material Innenverkleidung : Kunststoff EPP
Farbe : verkehrsweiß (RAL 9016)
Gewicht : 73 kg
Gewicht mit Verpackung : 79 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Leistung Vorheizregister : 1,8 kW
Position Abluft : links
Bypass : nein
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952343
Hersteller: MAICO
WS 470 KET Zentrales Lüftungsgerät
Artikelnummer: 0095.0234
Menge: 1,000 Stck

**10.261 WS 470 K Zentrales Lüftungsgerät Zentrale hocheffiziente Lüftungsgeräte mit EC-Ventilatoren, Konstant-V**
Komfort-Ausführung:
Mit Vorheizregister und Enthalpie-Wärmetauscher.
Gerät als Rechtsaufführung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -35,6 kWh/(m2*a)
Energieeffizienzklasse : A
Spannungsart : Wechselstrom
Bemessungsspannung : 230 V
Netzfrequenz : 50 Hz / 60 Hz
Leistungsaufnahme nach DIN EN 13141-7 (A7) : 85 W
Stand-By-Leistungsaufnahme : < 1 W
IMax : 11,5 A
Schutzart : IP 40
DIBT-Zulassung : ja
PHI-Zertifizierung : ja
SPI-Wert : 0,31 Wh/m3
Einbauort : stehend / Wand
Systemart : zentral
Material Gehäuse : verzinktes Stahlblech,
pulverbeschichtet
Material Wärmetauscher : Kunststoff
Material Innenverkleidung : Kunststoff EPP
Farbe : verkehrsweiß (RAL 9016)
Gewicht : 73 kg
Gewicht mit Verpackung : 79 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Leistung Vorheizregister : 1,8 kW
Position Abluft : rechts
Bypass : nein
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952749
Hersteller: MAICO
WS 470 KRET Zentrales Lüftungsgerät
Artikelnummer: 0095.0274
Menge: 1,000 Stck

**10.262 WS 470 K Zentrales Lüftungsgerät Zentrale hocheffiziente Lüftungsgeräte mit EC-Ventilatoren, Konstant-V**
Komfort-Bypass-Ausführung:
Mit Vorheizregister, Bypass und
Enthalpie-Wärmetauscher.
Gerät als Linksausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -35,6 kWh/(m2*a)
Energieeffizienzklasse : A
Spannungsart : Wechselstrom
Bemessungsspannung : 230 V
Netzfrequenz : 50 Hz / 60 Hz
Leistungsaufnahme nach DIN EN 13141-7 (A7) : 85 W
Stand-By-Leistungsaufnahme : < 1 W
IMax : 11,5 A
Schutzart : IP 40
DIBT-Zulassung : ja
PHI-Zertifizierung : ja
SPI-Wert : 0,31 Wh/m3
Einbauort : stehend / Wand
Systemart : zentral
Material Gehäuse : verzinktes Stahlblech,
pulverbeschichtet
Material Wärmetauscher : Kunststoff
Material Innenverkleidung : Kunststoff EPP
Farbe : verkehrsweiß (RAL 9016)
Gewicht : 70,84 kg
Gewicht mit Verpackung : 83 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Leistung Vorheizregister : 1,8 kW
Position Abluft : links
Bypass : ja
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952350
Hersteller: MAICO
WS 470 KBET Zentrales Lüftungsgerät
Artikelnummer: 0095.0235
Menge: 1,000 Stck

**10.263 WS 470 K Zentrales Lüftungsgerät Zentrale hocheffiziente Lüftungsgeräte mit EC-Ventilatoren, Konstant-V**
Komfort-Bypass-Ausführung :
Mit Vorheizregister, Bypass und
Enthalpie-Wärmetauscher.
Gerät als Rechtsausführung.
Modulierender, automatischer 100% Bypass zur passiven
Sommernachtskühlung mit einstellbarer minimaler
Zuluft-Temperaturbegrenzung.
Kurzbeschreibung:
Zentrales kompaktes sehr leises Wohnungslüftungsgerät
mit Wärmerückgewinnung.
Zur kontrollierten Be- und Entlüftung.
Hocheffizientes Lüftungsgerät erreicht
Energieeffizienzklasse A ohne optionales Zubehör.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle(TCP/IP und RTU) für
Integration in die Gebäudeleittechnik.
Das optionale Steckmodul K-SM ermöglicht die
Integration in die KNX-Gebäudesysteme.
Das optionale Steckmodul E-SM ermöglicht die
Integration in EnOcean-Systeme.
Optionale Zusatzplatinen ZP 1 und ZP 2 für
Erweiterungsfunktionen wie z.B.
"Druckkonstanz-Regelung" der EC-Ventilatoren,
Zonenklappe, Sole-Erdwärmetauscher (geregelte Pumpe),
Filterdifferenzdruckmessung.
Maximale Geräte-Flexibilität durch verschiedenste
Ausstattungs-/Anschlussmöglichkeiten.
Moderne Geräte-Modultechnik ermöglicht eine einfache
Nachrüstbarkeit (z.B. Vorheizung, Bypass) sowie hohe
Benutzerfreundlichkeit für Service und Wartung.
Merkmale:
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in die
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PH-Zertifizierung: alle WS 470 Linksausführungen.
Prüfbericht nach DIN EN 13141-7.
Zertifikat nach Schweizer "energie-cluster.ch".
Hygienezertifikate für Gehäusematerial (EPP) und
Wärmetauscher.
Eintragung in TZWL- Bulletin.
Wärmetauscher/Wärmerückgewinnung:
Hocheffizienter Kreuzgegenstrom-Wärmetauscher aus
Kunststoff (PS).
Wärmerückgewinnung bis 96 %.
Feuchterückgewinnung bis 60 % (bei ET-Geräten).
Hygienezertifikat (keine Bakterien, Virenwachstum /
Virenübergang) nach VDI 6022, Blatt 1.
Wärmetauscher mit Wasser reinigbar, antimikrobiell.
Geräte mit Enthalpie-Wärmetauschern benötigen keinen
Kondensatanschluss.
Bypass:
In den "B"-Gerätevarianten enthalten.
Modulierender, automatischer 100% Bypass zur passiven
Sommernachtskühlung mit einstellbarer minimaler
Zuluft-Temperaturbegrenzung.
Frostschutz:
Verhinderung des Wärmetauscher-Einfrierens bei tiefen
Temperaturen.
Höchst-energieeffiziente Frostschutzfunktion bei
"K"-Geräteausführungen über bedarfsgeregeltes,
leistungsmoduliertes elektrisches PTC-Vorheizregister.
Bei "Nicht-K"-Geräteausführungen durch
Zuluftventilator-Abschaltung.
Empfehlung: Bei "Nicht-K"-Geräteausführungen die
Wärmerückgewinnung mit einem Sole-Wärmetauscher
kombinieren.
Ventilatoren:
Vorwärts gekrümmte Radialventilatoren in der Zuluft,
bzw. Fortluft.
Energieeffiziente EC-Gleichstrommotoren mit
integrierter Volumenstromkonstanz-Regelung.
Möglichkeit der Druckkonstanz-Regelung über die
optionale Zusatzplatine ZP 2.
4 Lüftungsstufen von 80 m3/h bis 470 m3/h stufenlos
einstellbar.
Montagehinweise:
Leichte, sehr zeitsparende Montage mit der im
Lieferumfang enthaltenen Wandhalterung.
Gehäusedeckel leicht demontierbar über praktische
Magnetverschlüsse.
Zu- und abluftseitig Schalldämpfer vorsehen.
Anmerkung: Alle Geräte-Varianten (z.B. "K") lassen sich
im Nachhinein noch in andere Geräte-Varianten (z.B.
"KRET") durch optionale Komponenten umrüsten.
Technische Daten
Fördervolumen : 80 m3/h - 470 m3/h
SEC average : -35,6 kWh/(m2*a)
Energieeffizienzklasse : A
Spannungsart : Wechselstrom
Bemessungsspannung : 230 V
Netzfrequenz : 50 Hz / 60 Hz
Leistungsaufnahme nach DIN EN 13141-7 (A7) : 85 W
Stand-By-Leistungsaufnahme : < 1 W
IMax : 11,5 A
Schutzart : IP 40
DIBT-Zulassung : ja
PHI-Zertifizierung : ja
SPI-Wert : 0,31 Wh/m3
Einbauort : stehend / Wand
Systemart : zentral
Material Gehäuse : verzinktes Stahlblech,
pulverbeschichtet
Material Wärmetauscher : Kunststoff
Material Innenverkleidung : Kunststoff EPP
Farbe : verkehrsweiß (RAL 9016)
Gewicht : 70,84 kg
Gewicht mit Verpackung : 83 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 93 %
Wärmetauscherbauart : Enthalpie-Kreuz-Gegenstrom
Feuchterückgewinnung bei Enthalpie-Wärmetauscher nach
DIN EN 13141-7 (A2) : 60 %
Leistung Vorheizregister : 1,8 kW
Position Abluft : rechts
Bypass : ja
Vorheizregister : integriert
Enthalpie-Wärmetauscher : ja
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952756
Hersteller: MAICO
WS 470 KBRET Zentrales Lüftungsgerät
Artikelnummer: 0095.0275
Menge: 1,000 Stck

**10.264 WR 310 Zentrales Lüftungsgerät Zentrale hocheffiziente Lüftungsgeräte mit EC-Ventilatoren, Konstant-V**
Standardausführung:
Gerät als Linksausführung.
Hocheffizientes Lüftungsgerät erreicht
Energieeffizienzklasse A+ ohne optionales Zubehör.
Kurzbeschreibung:
Standard-Ausführung mit Kreuz-Gegenstrom-Wärmetauscher.
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PHI-Zertifikat: WR 310, WR 410.
Prüfbericht nach DIN EN 13141-7.
Zertifikat nach Schweizer "energie-cluster.ch".
Hygienezertifikate für Gehäusematerial (EPP) und
Wärmetauscher.
Eintragung in TZWL- Bulletin.
Wärmetauscher/Wärmerückgewinnung:
Hocheffizienter Kreuzgegenstrom-Wärmetauscher aus
Kunststoff (PS).
Wärmerückgewinnung bis 96 %.
Hygienezertifikat (keine Bakterien, Virenwachstum /
Virenübergang) nach VDI 6022, Blatt 1.
Wärmetauscher mit Wasser reinigbar, antimikrobiell.
Frostschutz:
Verhinderung des Wärmetauscher-Einfrierens bei tiefen
Temperaturen durch Zuluftventilator-Abschaltung.
Empfehlung: Die Wärmerückgewinnung mit einem
Sole-Wärmetauscher kombinieren.
Ventilatoren:
Vorwärts gekrümmte Radialventilatoren in der Zuluft,
bzw. Fortluft.
Energieeffiziente EC-Gleichstrommotoren mit
integrierter Volumenstromkonstanz-Regelung.
Möglichkeit der Druckkonstanz-Regelung über die
optionale Zusatzplatine ZP 2.
4 Lüftungsstufen von 80.. 320 m3/h (WR 310), bzw. 80..
470 m3/h (WR 410) stufenlos einstellbar.
Montagehinweise:
Leichte, sehr zeitsparende Montage mit der im
Lieferumfang enthaltenen Wandhalterung.
Gehäusedeckel leicht demontierbar über praktische
Magnetverschlüsse.
Zu- und abluftseitig Schalldämpfer vorsehen.
Anmerkung: Alle Geräte-Varianten (z.B. "K") lassen sich
im Nachhinein noch in andere Geräte-Varianten (z.B.
"KRET") durch optionale Komponenten umrüsten.
Technische Daten
Fördervolumen : 80 m3/h - 320 m3/h
SEC average : -41,6 kWh/(m2*a)
Energieeffizienzklasse : A
Spannungsart : Wechselstrom
Bemessungsspannung : 230 V
Netzfrequenz : 50 Hz / 60 Hz
Leistungsaufnahme nach DIN EN 13141-7 (A7) : 37 W
Stand-By-Leistungsaufnahme : < 1 W
IMax : 1,5 A
Schutzart : IP 40
DIBT-Zulassung : ja
PHI-Zertifizierung : ja
SPI-Wert : 0,22 Wh/m3
Einbauort : stehend / Wand
Systemart : zentral
Material Gehäuse : verzinktes Stahlblech,
pulverbeschichtet
Material Wärmetauscher : Kunststoff
Material Innenverkleidung : Kunststoff EPP
Farbe : verkehrsweiß (RAL 9016)
Gewicht : 67 kg
Gewicht mit Verpackung : 77 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : links
Bypass : nein
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952206
Hersteller: MAICO
WR 310 Zentrales Lüftungsgerät
Artikelnummer: 0095.0220
Menge: 1,000 Stck

**10.265 WR 310 R Zentrales Lüftungsgerät Zentrale hocheffiziente Lüftungsgeräte mit EC-Ventilatoren, Konstant-V**
Standardausführung:
Gerät als Rechtsausführung.
Hocheffizientes Lüftungsgerät erreicht
Energieeffizienzklasse A+ ohne optionales Zubehör.
Kurzbeschreibung:
Standard-Ausführung mit Kreuz-Gegenstrom-Wärmetauscher.
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PHI-Zertifikat: WR 310, WR 410.
Prüfbericht nach DIN EN 13141-7.
Zertifikat nach Schweizer "energie-cluster.ch".
Hygienezertifikate für Gehäusematerial (EPP) und
Wärmetauscher.
Eintragung in TZWL- Bulletin.
Wärmetauscher/Wärmerückgewinnung:
Hocheffizienter Kreuzgegenstrom-Wärmetauscher aus
Kunststoff (PS).
Wärmerückgewinnung bis 96 %.
Hygienezertifikat (keine Bakterien, Virenwachstum /
Virenübergang) nach VDI 6022, Blatt 1.
Wärmetauscher mit Wasser reinigbar, antimikrobiell.
Frostschutz:
Verhinderung des Wärmetauscher-Einfrierens bei tiefen
Temperaturen durch Zuluftventilator-Abschaltung.
Empfehlung: Die Wärmerückgewinnung mit einem
Sole-Wärmetauscher kombinieren.
Ventilatoren:
Vorwärts gekrümmte Radialventilatoren in der Zuluft,
bzw. Fortluft.
Energieeffiziente EC-Gleichstrommotoren mit
integrierter Volumenstromkonstanz-Regelung.
Möglichkeit der Druckkonstanz-Regelung über die
optionale Zusatzplatine ZP 2.
4 Lüftungsstufen von 80.. 320 m3/h (WR 310), bzw. 80..
470 m3/h (WR 410) stufenlos einstellbar.
Montagehinweise:
Leichte, sehr zeitsparende Montage mit der im
Lieferumfang enthaltenen Wandhalterung.
Gehäusedeckel leicht demontierbar über praktische
Magnetverschlüsse.
Zu- und abluftseitig Schalldämpfer vorsehen.
Anmerkung: Alle Geräte-Varianten (z.B. "K") lassen sich
im Nachhinein noch in andere Geräte-Varianten (z.B.
"KRET") durch optionale Komponenten umrüsten.
Technische Daten
Fördervolumen : 80 m3/h - 320 m3/h
SEC average : -41,6 kWh/(m2*a)
Energieeffizienzklasse : A
Spannungsart : Wechselstrom
Bemessungsspannung : 230 V
Netzfrequenz : 50 Hz / 60 Hz
Leistungsaufnahme nach DIN EN 13141-7 (A7) : 37 W
Stand-By-Leistungsaufnahme : < 1 W
IMax : 1,5 A
Schutzart : IP 40
DIBT-Zulassung : ja
PHI-Zertifizierung : ja
SPI-Wert : 0,22 Wh/m3
Einbauort : stehend / Wand
Systemart : zentral
Material Gehäuse : verzinktes Stahlblech,
pulverbeschichtet
Material Wärmetauscher : Kunststoff
Material Innenverkleidung : Kunststoff EPP
Farbe : verkehrsweiß (RAL 9016)
Gewicht : 67 kg
Gewicht mit Verpackung : 77 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : rechts
Bypass : nein
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 36 dB(A) (Abstand
1 m, Schallabsorption 10 m2)
Zulassungsnummer : Z-51.3-382
Verpackungseinheit : 1 Stück
Sortiment : K
GTIN (EAN) : 4012799952602
Hersteller: MAICO
WR 310 R Zentrales Lüftungsgerät
Artikelnummer: 0095.0260
Menge: 1,000 Stck

**10.266 WR 410 Zentrales Lüftungsgerät Zentrale hocheffiziente Lüftungsgeräte mit EC-Ventilatoren, Konstant-V**
Standardausführung:
Gerät als Linksausführung.
Hocheffizientes Lüftungsgerät erreicht
Energieeffizienzklasse A ohne optionales Zubehör.
Kurzbeschreibung:
Standard-Ausführung mit Kreuz-Gegenstrom-Wärmetauscher.
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PHI-Zertifikat: WR 310, WR 410.
Prüfbericht nach DIN EN 13141-7.
Zertifikat nach Schweizer "energie-cluster.ch".
Hygienezertifikate für Gehäusematerial (EPP) und
Wärmetauscher.
Eintragung in TZWL- Bulletin.
Wärmetauscher/Wärmerückgewinnung:
Hocheffizienter Kreuzgegenstrom-Wärmetauscher aus
Kunststoff (PS).
Wärmerückgewinnung bis 96 %.
Hygienezertifikat (keine Bakterien, Virenwachstum /
Virenübergang) nach VDI 6022, Blatt 1.
Wärmetauscher mit Wasser reinigbar, antimikrobiell.
Frostschutz:
Verhinderung des Wärmetauscher-Einfrierens bei tiefen
Temperaturen durch Zuluftventilator-Abschaltung.
Empfehlung: Die Wärmerückgewinnung mit einem
Sole-Wärmetauscher kombinieren.
Ventilatoren:
Vorwärts gekrümmte Radialventilatoren in der Zuluft,
bzw. Fortluft.
Energieeffiziente EC-Gleichstrommotoren mit
integrierter Volumenstromkonstanz-Regelung.
Möglichkeit der Druckkonstanz-Regelung über die
optionale Zusatzplatine ZP 2.
4 Lüftungsstufen von 80.. 320 m3/h (WR 310), bzw. 80..
470 m3/h (WR 410) stufenlos einstellbar.
Montagehinweise:
Leichte, sehr zeitsparende Montage mit der im
Lieferumfang enthaltenen Wandhalterung.
Gehäusedeckel leicht demontierbar über praktische
Magnetverschlüsse.
Zu- und abluftseitig Schalldämpfer vorsehen.
Anmerkung: Alle Geräte-Varianten (z.B. "K") lassen sich
im Nachhinein noch in andere Geräte-Varianten (z.B.
"KRET") durch optionale Komponenten umrüsten.
Technische Daten
Fördervolumen : 80 m3/h - 470 m3/h
SEC average : -38,8 kWh/(m2*a)
Energieeffizienzklasse : A
Spannungsart : Wechselstrom
Bemessungsspannung : 230 V
Netzfrequenz : 50 Hz / 60 Hz
Leistungsaufnahme nach DIN EN 13141-7 (A7) : 87 W
Stand-By-Leistungsaufnahme : < 1 W
IMax : 2 A
Schutzart : IP 40
DIBT-Zulassung : ja
PHI-Zertifizierung : ja
SPI-Wert : 0,31 Wh/m3
Einbauort : stehend / Wand
Systemart : zentral
Material Gehäuse : verzinktes Stahlblech,
pulverbeschichtet
Material Wärmetauscher : Kunststoff
Material Innenverkleidung : Kunststoff EPP
Farbe : verkehrsweiß (RAL 9016)
Gewicht : 64,2 kg
Gewicht mit Verpackung : 77,09 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : links
Bypass : nein
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952282
Hersteller: MAICO
WR 410 Zentrales Lüftungsgerät
Artikelnummer: 0095.0228
Menge: 1,000 Stck

**10.267 WR 410 R Zentrales Lüftungsgerät Zentrale hocheffiziente Lüftungsgeräte mit EC-Ventilatoren, Konstant-V**
Standardausführung:
Gerät als Rechtsausführung.
Hocheffizientes Lüftungsgerät erreicht
Energieeffizienzklasse A ohne optionales Zubehör.
Kurzbeschreibung:
Standard-Ausführung mit Kreuz-Gegenstrom-Wärmetauscher.
Zentrales kompaktes sehr leises Wohnungslüftungsgerät
mit Wärmerückgewinnung.
Zur kontrollierten Be- und Entlüftung.
Besonders geeignet für modernen Neubau und Sanierungen.
KfW-Förderfähigkeit und NRW-Förderung sind gegeben.
Montage wandhängend, bzw. stehend (optional).
ISO Coarse 85 % (G4) Filter in der Abluft und ISO ePM1
80 % (F7) Pollenfilter in der Außenluft. Eine
Filterkaskade (ISO Coarse 85 %/ISO ePM1 80 %) in der
Außenluft ist möglich zur Filterstandzeit-Erhöhung.
Alle Geräte sind ausgestattet mit hochmodernen
Kreuzgegenstrom-Wärmetauschern, bzw.
Enthalpie-Wärmetauschern mit Hygienezertifikaten nach
VDI 6022, Blatt 1.
Vollkommene Trennung der Abluft-/ Zuluftführung im
gesamten Gerät. Dadurch wird unerwünschter
Umluftbetrieb verhindert. Viren (z.B. Corona-Virus) und
Bakterien werden somit nicht übertragen.
Raumluftsteuerung RLS 1 WR im Lieferumfang.
Alle Wohnungslüftungsgeräte sind per APP (Maico@home)
ansteuerbar.
Serienmäßiger USB-Anschluss zur Inbetriebnahme,
Steuerungs-Update und Service.
Alle Geräte sind ausgestattet mit
hochenergieeffizienten Ventilatoren in EC-Technologie.
Die integrierte / automatische
Volumenstromkonstanz-Regelung sorgt für eine dauerhafte
Einhaltung des eingestellten Volumenstromes unter
sämtlichen Betriebsbedingungen (z.B.
Filterverschmutzung, Luftventil-Einstellungen). Somit
ergibt sich auch eine einfachere Inbetriebnahme /
Luftmengen-Einmessung an den Ventilen.
Serienmäßig integrierter Kombisensor
(Feuchte/Temperatur) in der Abluft ermöglicht einen
bedarfsgeführten Lüftungsbetrieb sowie eine
intelligente Frostschutz- und Entfeuchtungsstrategie
(Überfeuchtungsschutz).
Alle Geräte zeichnen sich aus durch eine an den
wirklichen Bedarf angepasste Frostschutzstrategie.
Zudem verfügen alle Geräte über einen
Multifunktionskontakt für die Ansteuerung von z.B.
Sole-Erdwärmetauscher (ungeregelte Pumpe), Betriebs-
und Störungsanzeige, Vorheiz- oder Nachheizregister,
Außenklappen oder Kühlung.
2 Eingangskontakte (12 V und 230 V) sind vorhanden für
z.B. sicherheitstechnische Abschaltungen.
Diverse Ein-/ Ausgänge ermöglichen eine
regelungstechnische Verbindung zu anderen
haustechnischen Geräten z.B. Wärmepumpe.
Integrierte MODBUS-Schnittstelle (TCP/IP und RTU) für
Integration in die Gebäudeleittechnik.
Das optionale Steckmodul K-SM ermöglicht die
Integration in KNX-Gebäudesysteme.
Das optionale Steckmodul E-SM ermöglicht die
Integration in EnOcean-Systeme.
Optionale Zusatzplatinen ZP 1 und ZP 2 für
Erweiterungsfunktionen wie z.B.
"Druckkonstanz-Regelung" der EC-Ventilatoren,
Zonenklappe, Sole-Erdwärmetauscher (geregelte Pumpe),
Filterdifferenzdruckmessung.
Maximale Geräte-Flexibilität durch verschiedenste
Ausstattungs-/ Anschlussmöglichkeiten.
Moderne Geräte-Modultechnik ermöglicht eine einfache
Nachrüstbarkeit (z.B. Vorheizung, Bypass) sowie hohe
Benutzerfreundlichkeit für Service und Wartung.
Gehäuse:
Pulverbeschichtetes Stahlblechgehäuse.
Farbe: Verkehrsweiß, ähnlich RAL 9016.
Filterwechsel einfach ohne Werkzeug möglich.
Dichtes wärmebrückenfreies Innengehäuse aus
temperaturbeständigem, schall- und wärmedämmendem
EPP-Material (durchschnittliche Wandstärke 47 mm).
EPP-Gehäuse mit sehr guten hygienischen / nicht
hygroskopische Eigenschaften.
Material geprüft vom Institut für Lufthygiene nach VDI
6022.
Kondensatwanne im EPP-Gehäuse integriert.
Geräteoberfläche und Geräte-Innengehäuse sind einfach
zu reinigen.
Schalldämmende Innenauskleidung im Zuluftkanal.
Kondensatablauf über Siebventil 1 ¢".
Optionaler Gerätesiphon DN 40 (siehe Zubehör).
Filter :
ISO Coarse 85 % (G4) Filter in der Abluft und ISO ePM1
80 % (F7) Pollenfilter in der Außenluft.
Optional Filterkaskade (ISO Coarse 85 %/ISO ePM1 80 %)
in der Außenluft möglich zur Filterstandzeit-Erhöhung.
Werkzeugloser Filtertausch.
Bedienung:
Betriebsfertig mit Ein-/Ausschalter.
Bedienteil RLS 1 WR im Lieferumfang, 4 Luftstufen,
Filterwechselanzeige, Störungsanzeige.
Weitere Bedienteile können parallel angeschlossen
werden.
Mobile Bedienung mittels APP (Maico@home).
Bedarfsgeführter Automatikbetrieb / Zeitgesteuerter
Automatikbetrieb
Manueller Betrieb / AUS
ECO-Betrieb Zuluft oder ECO-Betrieb Abluft
Filterabfragen, Fehlermeldungen
Optionales Touchscreen-Bedienteil RLS T2 WS für die
Einstellung von:
2 Automatikbetriebsarten (Auto Sensor / Auto Zeit)
4 manuellen Betriebsarten (ECO-Abluft / ECO-Zuluft /
MANUELL / AUS)
komplette Inbetriebnahme der Wärmerückgewinnungsgeräte
möglich
Optionales Design-Bedienteil RLS G1 WS:
EIN/AUS
5 Stufen
Automatikbetrieb
ECO-Zuluft, ECO-Abluft
Filterwechsel- und Störungsanzeige
USB-Anschluss für Service / Inbetriebnahme - kostenlose
MAICO-Inbetriebnahmesoftware.
Netzwerkeinbindung über integrierte LAN-Schnittstelle.
Smart-Home ready (z.B. Loxone über Modbus TCP/IP).
Modbus TCP/IP und RTU serienmäßig integriert.
Optionales KNX-Steckmodul K-SM für Einbindung in
Gebäudeleittechnik www.knx.org.
Optionales EnOcean-Steckmodul E-SM für die
Geräteintegration in die "EnOcean-Welt"
www.enocean-allinace.org.
Steuerung:
Serienmäßige bedarfsgeführte Volumenstromregelung
("maßgebender Feuchtewert").
Stufenlose bedarfsgeführte Anpassung der Luftmengen.
Integrierte Überfeuchtungsschutz-Funktion.
3 Temperatursensoren in der Außen-, Fort- und Zuluft.
1 Kombisensor (Temperatur und Feuchte) im
Abluftstutzen.
Bis zu 4 externe Sensoren verschiedener Typen (CO2,
VOC, Feuchte) anschließbar.
Multifunktionskontakt zur Ansteuerung von z.B.
Sole-Erdwärmetauscher (ungeregelte Pumpe), Betriebs-
und Störungsanzeige, Vorheiz- oder Nachheizregister,
Außenklappen oder Kühlung.
Eingänge für sicherheitstechnische Abschaltung über 12
V-Kontakt oder 230 V-Kontakt (z.B. Rauchmelder,
Feueralarm, differenzdrucklose Feuerstätte).
Zusätzlicher Tastereingang für Auslösung zeitbegrenzte
Intensivlüftung (Stoßlüftung).
Erweiterbar über optionale Zusatzplatine ZP 1 zur
Ansteuerung von:
3-Wege-Klappe (z.B. Luft-Erdwärmetauscher)
einer geregelten Pumpe (z.B. Sole-Erdwärmetauscher)
einer Luftklappe einer Zonenregelung
Schaltkontakt-Verwendung für externes Nachheizregister
Erweiterbar über optionale Zusatzplatine ZP 2 für:
Druckkonstanz der EC-Ventilatoren
Differenzdruckgesteuerte Filterüberwachung
Diverse Ein- und Ausgänge ermöglichen eine
regelungstechnische Verbindung des Lüftungsgerätes mit
einem anderen haustechnischen Gerät wie z.B.
Wärmepumpe.
Zulassungen und Zertifikate:
DiBt-Zulassung.
PHI-Zertifikat: WR 310, WR 410.
Prüfbericht nach DIN EN 13141-7.
Zertifikat nach Schweizer "energie-cluster.ch".
Hygienezertifikate für Gehäusematerial (EPP) und
Wärmetauscher.
Eintragung in TZWL- Bulletin.
Wärmetauscher/Wärmerückgewinnung:
Hocheffizienter Kreuzgegenstrom-Wärmetauscher aus
Kunststoff (PS).
Wärmerückgewinnung bis 96 %.
Hygienezertifikat (keine Bakterien, Virenwachstum /
Virenübergang) nach VDI 6022, Blatt 1.
Wärmetauscher mit Wasser reinigbar, antimikrobiell.
Frostschutz:
Verhinderung des Wärmetauscher-Einfrierens bei tiefen
Temperaturen durch Zuluftventilator-Abschaltung.
Empfehlung: Die Wärmerückgewinnung mit einem
Sole-Wärmetauscher kombinieren.
Ventilatoren:
Vorwärts gekrümmte Radialventilatoren in der Zuluft,
bzw. Fortluft.
Energieeffiziente EC-Gleichstrommotoren mit
integrierter Volumenstromkonstanz-Regelung.
Möglichkeit der Druckkonstanz-Regelung über die
optionale Zusatzplatine ZP 2.
4 Lüftungsstufen von 80.. 320 m3/h (WR 310), bzw. 80..
470 m3/h (WR 410) stufenlos einstellbar.
Montagehinweise:
Leichte, sehr zeitsparende Montage mit der im
Lieferumfang enthaltenen Wandhalterung.
Gehäusedeckel leicht demontierbar über praktische
Magnetverschlüsse.
Zu- und abluftseitig Schalldämpfer vorsehen.
Anmerkung: Alle Geräte-Varianten (z.B. "K") lassen sich
im Nachhinein noch in andere Geräte-Varianten (z.B.
"KRET") durch optionale Komponenten umrüsten.
Technische Daten
Fördervolumen : 80 m3/h - 470 m3/h
SEC average : -38,8 kWh/(m2*a)
Energieeffizienzklasse : A
Spannungsart : Wechselstrom
Bemessungsspannung : 230 V
Netzfrequenz : 50 Hz / 60 Hz
Leistungsaufnahme nach DIN EN 13141-7 (A7) : 87 W
Stand-By-Leistungsaufnahme : < 1 W
IMax : 2 A
Schutzart : IP 40
DIBT-Zulassung : ja
PHI-Zertifizierung : ja
SPI-Wert : 0,31 Wh/m3
Einbauort : stehend / Wand
Systemart : zentral
Material Gehäuse : verzinktes Stahlblech,
pulverbeschichtet
Material Wärmetauscher : Kunststoff
Material Innenverkleidung : Kunststoff EPP
Farbe : verkehrsweiß (RAL 9016)
Gewicht : 64,2 kg
Gewicht mit Verpackung : 77,09 kg
Filterklasse : ISO Coarse 85 % (G4) / ISO ePM1 80 %
(F7)
Anschlussdurchmesser : 160 mm
Anschlussdurchmesser Kondensatablauf : 1 1/2"
(Siebventil)
Breite : 841 mm
Höhe : 857 mm
Tiefe : 598 mm
Breite mit Verpackung : 900 mm
Höhe mit Verpackung : 1.120 mm
Tiefe mit Verpackung : 650 mm
Fördermitteltemperatur bei IMax : -20  C bis 40  C
Max. Wärmebereitstellungsgrad nach DIN EN 13141-7 (A7)
: 96 %
Wärmetauscherbauart : Kreuz-Gegenstrom
Position Abluft : rechts
Bypass : nein
Vorheizregister : nein
Enthalpie-Wärmetauscher : nein
Frostschutzschaltung : ja
Sommerschaltung : ECO-Abluft / ECO-Zuluft
Filterüberwachung : zeitgesteuert
Feuchteregelung : integriert
CO2-Regelung (optional) : SKD
Luftqualitätsregelung (optional) : EAQ 10/3
KNX-Anbindung (optional) : K-SM
MODBUS-Schnittstelle : integriert
Bedienteil im Lieferumfang : RLS 1 WR, App
Bedienteil (optional) : RLS T2 WS, RLS G1 WS
Funkintegration EnOcean (optional) : E-SM
Mobile Ansteuerung : ja
Schalldruckpegel Gehäuseabstrahlung : 42 dB(A) (Abstand
1 m, Schallabsorption 10 m2)
Zulassungsnummer : Z-51.3-382
Verpackungseinheit : 1 Stück
Sortiment : K
GTIN (EAN) : 4012799952619
Hersteller: MAICO
WR 410 R Zentrales Lüftungsgerät
Artikelnummer: 0095.0261
Menge: 1,000 Stck

**10.268 MT-R125 Lüftungsrohr, wärmegedämmt Wärmegedämmtes und schallabsorbierendes Lüftungsrohr, Wärmeleitzahl 0,**
Stabiles, widerstandsfähiges und robustes Lüftungsrohr

Sehr gute Wärmedämmung und Geräuschdämmungs-Eigenschaft

Kann leicht und sauber durch vorhandene Führungsrillen

Verhindert Kondensatbildung aufgrund Wärmedämmung mit w

Normal entflammbar nach Brandklasse B2.
Hat ein 'Cradle to Cradle-Zertifikat (Zertifikat für um

Achtung:
Für wärmegedämmtes Lüftungsrohr MT-R125 nur Kombi-Wands

Für wärmegedämmtes Lüftungsrohr MT-R160 nur Kombi-Wands

Siehe Maßzeichnung KWH.
Technische Daten
Volumenstrom : 200 m3/h (empfohlen)
Material Innenwand : Isolierender Polyolefin-Schaum,
dampfdiffusionsdicht
Material Mantelrohr : Polyethylen (HDPE)
Farbe : schwarz
Gewicht : 2,59 kg
Gewicht mit Verpackung : 2,6 kg
Nennweite : 125 mm
Innendurchmesser : 125 mm
Außendurchmesser : 160 mm
Länge : 2 m
Breite : 160 mm
Höhe : 160 mm
Tiefe : 2.000 mm
Breite mit Verpackung : 160 mm
Höhe mit Verpackung : 160 mm
Tiefe mit Verpackung : 2.000 mm
Wandstärke : 15 mm
Fördermitteltemperatur : -40  C bis 95  C
Umgebungstemperatur : -40  C bis 95  C
Wärmeleitzahl : 0,040 W/m*K bei 40  C
Verpackungseinheit : 2 m
Sortiment : K
GTIN (EAN) : 4012799599814
Hersteller: MAICO
MT-R125 Lüftungsrohr, wärmegedämmt
Artikelnummer: 0059.0981
Menge: 1,000 Stck

**10.269 MT-R160 Lüftungsrohr, wärmegedämmt Wärmegedämmtes und schallabsorbierendes Lüftungsrohr, Wärmeleitzahl 0,**
Stabiles, widerstandsfähiges und robustes Lüftungsrohr

Sehr gute Wärmedämmung und Geräuschdämmungs-Eigenschaft

Kann leicht und sauber durch vorhandene Führungsrillen

Verhindert Kondensatbildung aufgrund Wärmedämmung mit w

Normal entflammbar nach Brandklasse B2.
Hat ein 'Cradle to Cradle-Zertifikat (Zertifikat für um

Achtung:
Für wärmegedämmtes Lüftungsrohr MT-R125 nur Kombi-Wands

Für wärmegedämmtes Lüftungsrohr MT-R160 nur Kombi-Wands

Siehe Maßzeichnung KWH.
Technische Daten
Volumenstrom : 550 m3/h (empfohlen)
Material Innenwand : Isolierender Polyolefin-Schaum,
dampfdiffusionsdicht
Material Mantelrohr : Polyethylen (HDPE)
Farbe : schwarz
Gewicht : 2,75 kg
Gewicht mit Verpackung : 2,8 kg
Nennweite : 160 mm
Innendurchmesser : 170 mm
Außendurchmesser : 200 mm
Länge : 2 m
Breite : 200 mm
Höhe : 200 mm
Tiefe : 2.000 mm
Breite mit Verpackung : 200 mm
Höhe mit Verpackung : 200 mm
Tiefe mit Verpackung : 2.000 mm
Wandstärke : 15 mm
Fördermitteltemperatur : -40  C bis 95  C
Umgebungstemperatur : -40  C bis 95  C
Wärmeleitzahl : 0,040 W/m*K bei 40  C
Verpackungseinheit : 2 m
Sortiment : K
GTIN (EAN) : 4012799599821
Hersteller: MAICO
MT-R160 Lüftungsrohr, wärmegedämmt
Artikelnummer: 0059.0982
Menge: 1,000 Stck

**10.270 MT-B125 Lüftungsrohrbogen, wärmegedämmt Wärmegedämmter Lüftungsrohrbogen, 90, teilbar in 2 x 45, DN 125**
90 -Lüftungsrohrbogen teilbar in zwei
45 -Lüftungsrohrbögen durch einfaches Auseinandersägen.
Mittels Lüftungsrohrverbinder MT-V bzw.
Lüftungsrohrübergang MT-Ü zu montieren.
Technische Daten
Volumenstrom : 200 m3/h (empfohlen)
Material Innenwand : Isolierender Polyolefin-Schaum,
dampfdiffusionsdicht
Material Mantelrohr : Polyethylen (HDPE)
Farbe : schwarz
Gewicht : 0,3 kg
Gewicht mit Verpackung : 0,34 kg
Nennweite : 125 mm
Innendurchmesser : 125 mm
Außendurchmesser : 160 mm
Breite : 247 mm
Höhe : 160 mm
Tiefe : 160 mm
Breite mit Verpackung : 247 mm
Höhe mit Verpackung : 160 mm
Tiefe mit Verpackung : 160 mm
Wandstärke : 15 mm
Fördermitteltemperatur : -40  C bis 95  C
Umgebungstemperatur : -40  C bis 95  C
Wärmeleitzahl : 0,040 W/m*K bei 40  C
Verpackungseinheit : 1 Stück
Sortiment : K
GTIN (EAN) : 4012799599838
Hersteller: MAICO
MT-B125 90/45 Lüftungsrohrbogen, wärmegedämmt
Artikelnummer: 0059.0983
Menge: 1,000 Stck

**10.271 MT-B160 Lüftungsrohrbogen, wärmegedämmt Wärmegedämmter Lüftungsrohrbogen, 90, teilbar in 2 x 45, DN 160**
90 -Lüftungsrohrbogen teilbar in zwei
45 -Lüftungsrohrbögen durch einfaches Auseinandersägen.
Mittels Lüftungsrohrverbinder MT-V bzw.
Lüftungsrohrübergang MT-Ü zu montieren.
Technische Daten
Volumenstrom : 550 m3/h (empfohlen)
Material Innenwand : Isolierender Polyolefin-Schaum,
dampfdiffusionsdicht
Material Mantelrohr : Polyethylen (HDPE)
Farbe : schwarz
Gewicht : 0,5 kg
Gewicht mit Verpackung : 0,5 kg
Nennweite : 160 mm
Innendurchmesser : 170 mm
Außendurchmesser : 200 mm
Breite : 301 mm
Höhe : 200 mm
Tiefe : 200 mm
Breite mit Verpackung : 301 mm
Höhe mit Verpackung : 200 mm
Tiefe mit Verpackung : 200 mm
Wandstärke : 15 mm
Fördermitteltemperatur : -40  C bis 95  C
Umgebungstemperatur : -40  C bis 95  C
Wärmeleitzahl : 0,040 W/m*K bei 40  C
Verpackungseinheit : 1 Stück
Sortiment : K
GTIN (EAN) : 4012799599845
Hersteller: MAICO
MT-B160 90/45 Lüftungsrohrbogen, wärmegedämmt
Artikelnummer: 0059.0984
Menge: 1,000 Stck

**10.272 MT-V125 Lüftungsrohrverbinder Lüftungsrohrverbinder, zur Verbindung von MT-Rohren/-Bögen miteinander**
Für Verbindung von Lüftungsrohr MT-R und
Lüftungsrohrbogen MT-B untereinander.
Einfache und sichere Montage.
Schnelle, kraftschlüssige Verbindung.
Technische Daten
Material : EPDM-Kautschuk
Gewicht : 0,09 kg
Gewicht mit Verpackung : 0,1 kg
Geeignet für Nennweite : 125 mm
Innendurchmesser : 160 mm / 160 mm
Breite : 170 mm
Höhe : 170 mm
Tiefe : 52 mm
Breite mit Verpackung : 170 mm
Höhe mit Verpackung : 170 mm
Tiefe mit Verpackung : 52 mm
Verpackungseinheit : 1 Stück
Sortiment : K
GTIN (EAN) : 4012799599852
Hersteller: MAICO
MT-V125 Lüftungsrohrverbinder
Artikelnummer: 0059.0985
Menge: 1,000 Stck

**10.273 MT-V160 Lüftungsrohrverbinder Lüftungsrohrverbinder, zur Verbindung von MT-Rohren/-Bögen miteinander**
Für Verbindung von Lüftungsrohr MT-R und
Lüftungsrohrbogen MT-B untereinander.
Einfache und sichere Montage.
Schnelle, kraftschlüssige Verbindung.
Technische Daten
Material : EPDM-Kautschuk
Gewicht : 0,1 kg
Gewicht mit Verpackung : 0,14 kg
Innendurchmesser : 200 mm / 200 mm
Breite : 210 mm
Höhe : 210 mm
Tiefe : 56 mm
Breite mit Verpackung : 210 mm
Höhe mit Verpackung : 210 mm
Tiefe mit Verpackung : 56 mm
Verpackungseinheit : 1 Stück
Sortiment : K
GTIN (EAN) : 4012799599883
Hersteller: MAICO
MT-V160 Lüftungsrohrverbinder
Artikelnummer: 0059.0988
Menge: 1,000 Stck

**10.274 MT-Ü125 Lüftungsrohrübergang Lüftungsrohrübergang, symmetrisch, von MT-Rohren auf Anschlussstutzen**
Für Übergang von Lüftungsrohr MT-R oder
Lüftungsrohrbogen MT-B auf Lüftungsrohre (z.B.
Wickelfalzrohre), Geräte, Wand- und Dachdurchführungen.
Einfache und sichere Montage.
MT-Ü160/150: Kann z.B. für Übergänge auf
Wickelfalzrohre mit Nennweite 160 und Nennweite 150
eingesetzt werden.
Technische Daten
Ausführung : symmetrisch
Material : EPDM-Kautschuk
Gewicht : 0,1 kg
Gewicht mit Verpackung : 0,11 kg
Nennweite : 125 mm
Innendurchmesser : 160 mm / 125 mm
Außendurchmesser : 160 mm
Breite : 160 mm
Höhe : 160 mm
Tiefe : 80 mm
Breite mit Verpackung : 160 mm
Höhe mit Verpackung : 160 mm
Tiefe mit Verpackung : 80 mm
Verpackungseinheit : 1 Stück
Sortiment : K
GTIN (EAN) : 4012799599869
Hersteller: MAICO
MT-Ü125 Lüftungsrohrübergang
Artikelnummer: 0059.0986
Menge: 1,000 Stck

**10.275 MT-Üa125 Lüftungsrohrübergang Lüftungsrohrübergang, asymmetrisch, von MT-Rohren auf Stutzen von Lüf 0**
Für Übergang von Lüftungsrohr MT-R oder
Lüftungsrohrbogen MT-B auf Lüftungsrohre (z.B.
Wickelfalzrohre), Geräte, Wand- und Dachdurchführungen.
Einfache und sichere Montage.
MT-Ü160/150: Kann z.B. für Übergänge auf
Wickelfalzrohre mit Nennweite 160 und Nennweite 150
eingesetzt werden.
Technische Daten
Ausführung : asymmetrisch
Material : EPDM-Kautschuk
Gewicht : 0,1 kg
Gewicht mit Verpackung : 0,12 kg
Nennweite : 125 mm
Innendurchmesser : 160 mm / 125 mm
Außendurchmesser : 160 mm
Breite : 170 mm
Höhe : 170 mm
Tiefe : 90 mm
Breite mit Verpackung : 170 mm
Höhe mit Verpackung : 170 mm
Tiefe mit Verpackung : 90 mm
Verpackungseinheit : 1 Stück
Sortiment : K
GTIN (EAN) : 4012799599876
Hersteller: MAICO
MT-Üa125 Lüftungsrohrübergang
Artikelnummer: 0059.0987
Menge: 1,000 Stck

**10.276 MT-Ü160/ Lüftungsrohrübergang Lüftungsrohrübergang, symmetrisch, von MT-Rohren auf Lüftungsgeräte mi 0**
Für Übergang von Lüftungsrohr MT-R oder
Lüftungsrohrbogen MT-B auf Lüftungsrohre (z.B.
Wickelfalzrohre), Geräte, Wand- und Dachdurchführungen.
Einfache und sichere Montage.
MT-Ü160/150: Kann z.B. für Übergänge auf
Wickelfalzrohre mit Nennweite 160 und Nennweite 150
eingesetzt werden.
Technische Daten
Ausführung : symmetrisch
Material : EPDM-Kautschuk
Gewicht : 0,1 kg
Gewicht mit Verpackung : 0,15 kg
Nennweite : 160 mm / 150 mm
Innendurchmesser : 200 mm / 160 mm / 150 mm
Außendurchmesser : 200 mm
Breite : 200 mm
Höhe : 200 mm
Tiefe : 80 mm
Breite mit Verpackung : 200 mm
Höhe mit Verpackung : 200 mm
Tiefe mit Verpackung : 80 mm
Verpackungseinheit : 1 Stück
Sortiment : K
GTIN (EAN) : 4012799599906
Hersteller: MAICO
MT-Ü160/150 Lüftungsrohrübergang
Artikelnummer: 0059.0990
Menge: 1,000 Stck

**10.277 MT-Ü180 Lüftungsrohrübergang Lüftungsrohrübergang, symmetrisch, von MT-Rohren auf Lüftungsgeräte mi 0**
Für Übergang von Lüftungsrohr MT-R oder
Lüftungsrohrbogen MT-B auf Lüftungsrohre (z.B.
Wickelfalzrohre), Geräte, Wand- und Dachdurchführungen.
Einfache und sichere Montage.
MT-Ü160/150: Kann z.B. für Übergänge auf
Wickelfalzrohre mit Nennweite 160 und Nennweite 150
eingesetzt werden.
Technische Daten
Ausführung : symmetrisch
Material : EPDM-Kautschuk
Gewicht : 0,1 kg
Gewicht mit Verpackung : 0,13 kg
Nennweite : 180 mm
Innendurchmesser : 200 mm / 180 mm
Außendurchmesser : 200 mm
Breite : 200 mm
Höhe : 200 mm
Tiefe : 70 mm
Breite mit Verpackung : 200 mm
Höhe mit Verpackung : 200 mm
Tiefe mit Verpackung : 70 mm
Verpackungseinheit : 1 Stück
Sortiment : K
GTIN (EAN) : 4012799599890
Hersteller: MAICO
MT-Ü180 Lüftungsrohrübergang
Artikelnummer: 0059.0989
Menge: 1,000 Stck

**10.278 MT-LS125 Befestigungsschelle Befestigungsschelle für MT-Rohre DN 125, mit Gewindemuffe M8**
Zweiteilige Befestigungsschelle mit vormontierten
Spannschrauben für die Montage des wärmegedämmten
Lüftungsrohrsystems MAICOTherm MT.
Ausgestattet mit Gelenkschraube für sichere und
einfache Schnellverschlussmontage.
Schnelle Montage, da das Einhängen der Rohre/Bögen ohne
Werkzeug erfolgen kann.
Technische Daten
Luftrichtung : Be- und Entlüftung
Einbauort : Decke / Wand / Fußboden
Material : Stahlblech, verzinkt
Gewicht : 0,16 kg
Gewicht mit Verpackung : 0,2 kg
Geeignet für Nennweite : 125 mm
Breite : 210 mm
Höhe : 160 mm
Tiefe : 20 mm
Breite mit Verpackung : 210 mm
Höhe mit Verpackung : 160 mm
Tiefe mit Verpackung : 20 mm
Gewinde : M8
Verpackungseinheit : 1 Stück
Sortiment : K
GTIN (EAN) : 4012799180654
Hersteller: MAICO
MT-LS125 Befestigungsschelle
Artikelnummer: 0018.0065
Menge: 1,000 Stck

**10.279 MT-LS160 Befestigungsschelle Befestigungsschelle für MT-Rohre DN 160, mit Gewindemuffe M8**
Zweiteilige Befestigungsschelle mit vormontierten
Spannschrauben für die Montage des wärmegedämmten
Lüftungsrohrsystems MAICOTherm MT.
Ausgestattet mit Gelenkschraube für sichere und
einfache Schnellverschlussmontage.
Schnelle Montage, da das Einhängen der Rohre/Bögen ohne
Werkzeug erfolgen kann.
Technische Daten
Luftrichtung : Be- und Entlüftung
Einbauort : Decke / Wand / Fußboden
Material : Stahlblech, verzinkt
Gewicht : 0,18 kg
Gewicht mit Verpackung : 0,2 kg
Geeignet für Nennweite : 160 mm
Breite : 260 mm
Höhe : 220 mm
Tiefe : 20 mm
Breite mit Verpackung : 260 mm
Höhe mit Verpackung : 220 mm
Tiefe mit Verpackung : 20 mm
Gewinde : M8
Verpackungseinheit : 1 Stück
Sortiment : K
GTIN (EAN) : 4012799180661
Hersteller: MAICO
MT-LS160 Befestigungsschelle
Artikelnummer: 0018.0066
Menge: 1,000 Stck

**10.280 MF-V63 Luftverteiler aus Kunststoff, 8-fach Luftverteiler aus schalldämmendem Kunststoff, mit Revisionsöffnung, fü**
Luftverteiler mit mehreren Anschlüssen für Flexrohre
MF-F.
Aus schalldämmendem Material.
Mit Revisionsöffnung.
Revisionsöffnung wahlweise seitlich oder an der
Verteilerunterseite.
Mit vorgebohrten Löchern für die Montage mit
Gewindestangen.
Hohe Lebensdauer und Umweltbeständigkeit.
Technische Daten
Luftrichtung : Be- und Entlüftung
Volumenstrom : 160 m3/h (empfohlen)
Einbauort : Decke / Wand / Fußboden
Material : Kunststoff EPP
Kunststoffangaben : PVC-frei
Gewicht : 0,86 kg
Gewicht mit Verpackung : 0,9 kg
Anschlussdurchmesser : 125 mm
Anschlussdurchmesser Flexrohr : 63 mm
Anzahl Anschlussstutzen : 8
Breite : 475 mm
Höhe : 153 mm
Tiefe : 300 mm
Breite mit Verpackung : 475 mm
Höhe mit Verpackung : 153 mm
Tiefe mit Verpackung : 300 mm
Verpackungseinheit : 1 Stück
Sortiment : K
GTIN (EAN) : 4012799599708
Hersteller: MAICO
MF-V63 Luftverteiler aus Kunststoff, 8-fach
Artikelnummer: 0059.0970
Menge: 1,000 Stck

**10.281 MF-V75 Luftverteiler aus Kunststoff, 4-fach Luftverteiler aus schalldämmendem Kunststoff, mit Revisionsöffnung, fü**
Luftverteiler mit mehreren Anschlüssen für Flexrohre
MF-F.
Aus schalldämmendem Material.
Mit Revisionsöffnung.
Revisionsöffnung wahlweise seitlich oder an der
Verteilerunterseite.
Mit vorgebohrten Löchern für die Montage mit
Gewindestangen.
Hohe Lebensdauer und Umweltbeständigkeit.
Technische Daten
Luftrichtung : Be- und Entlüftung
Volumenstrom : 160 m3/h (empfohlen)
Einbauort : Decke / Wand / Fußboden
Material : Kunststoff EPP
Kunststoffangaben : PVC-frei
Gewicht : 0,85 kg
Gewicht mit Verpackung : 0,94 kg
Anschlussdurchmesser : 125 mm
Anschlussdurchmesser Flexrohr : 75 mm
Anzahl Anschlussstutzen : 4
Breite : 435 mm
Höhe : 150 mm
Tiefe : 270 mm
Breite mit Verpackung : 470 mm
Höhe mit Verpackung : 153 mm
Tiefe mit Verpackung : 275 mm
Verpackungseinheit : 1 Stück
Sortiment : K
GTIN (EAN) : 4012799599692
Hersteller: MAICO
MF-V75 Luftverteiler aus Kunststoff, 4-fach
Artikelnummer: 0059.0969
Menge: 1,000 Stck

**10.282 MF-V90 Luftverteiler aus Kunststoff, 4-fach Luftverteiler aus schalldämmendem Kunststoff, mit Revisionsöffnung, fü**
Luftverteiler mit mehreren Anschlüssen für Flexrohre
MF-F.
Aus schalldämmendem Material.
Mit Revisionsöffnung.
Revisionsöffnung wahlweise seitlich oder an der
Verteilerunterseite.
Mit vorgebohrten Löchern für die Montage mit
Gewindestangen.
Hohe Lebensdauer und Umweltbeständigkeit.
Technische Daten
Luftrichtung : Be- und Entlüftung
Volumenstrom : 160 m3/h (empfohlen)
Einbauort : Decke / Wand / Fußboden
Material : Kunststoff EPP
Kunststoffangaben : PVC-frei
Gewicht : 0,92 kg
Gewicht mit Verpackung : 1,01 kg
Anschlussdurchmesser : 125 mm
Anschlussdurchmesser Flexrohr : 90 mm
Anzahl Anschlussstutzen : 4
Breite : 435 mm
Höhe : 150 mm
Tiefe : 270 mm
Breite mit Verpackung : 470 mm
Höhe mit Verpackung : 155 mm
Tiefe mit Verpackung : 275 mm
Verpackungseinheit : 1 Stück
Sortiment : K
GTIN (EAN) : 4012799599685
Hersteller: MAICO
MF-V90 Luftverteiler aus Kunststoff, 4-fach
Artikelnummer: 0059.0968
Menge: 1,000 Stck

**10.283 MF-VK90- Luftverteiler kompakt aus Kunststoff, 7-fach Kompakter Luftverteiler aus schalldämmendem Kunststoff, zwei Revisions**
Kompakter Luftverteiler mit 7 Anschlüssen für Flexrohre
MF-F90.
Aus schalldämmendem Polypropylen (EPP).
Zwei Revisionsöffnungen.
Revisionsöffnung wahlweise oben oder unten.
Mit vorgebohrten Löchern für die Montage mit
Gewindestangen.
Hohe Lebensdauer und Umweltbeständigkeit.
Inkl. 5 Blinddeckel.
Technische Daten
Luftrichtung : Be- und Entlüftung
Volumenstrom : 160 m3/h (empfohlen)
Einbauort : Decke / Wand / Fußboden
Material : Kunststoff EPP
Kunststoffangaben : PVC-frei
Gewicht : 0,79 kg
Gewicht mit Verpackung : 0,87 kg
Anschlussdurchmesser : 125 mm / 160 mm
Anschlussdurchmesser Flexrohr : 90 mm
Anzahl Anschlussstutzen : 7
Breite : 300 mm
Höhe : 217,5 mm
Tiefe : 485 mm
Breite mit Verpackung : 305 mm
Höhe mit Verpackung : 225 mm
Tiefe mit Verpackung : 492 mm
Verpackungseinheit : 1 Stück
Sortiment : K
GTIN (EAN) : 4012799599944
Hersteller: MAICO
MF-VK90-7 Luftverteiler kompakt aus Kunststoff, 7-fach
Artikelnummer: 0059.0994
Menge: 1,000 Stck

**10.284 MF-V75-8 Luftverteiler aus Kunststoff, 8-fach Luftverteiler aus schalldämmendem Kunststoff, mit 2 Revisionsöffnungen**
Luftverteiler mit 8 Anschlüssen für Flexrohre MF-F.
Aus schalldämmendem Material.
Optimale Luftverteilung dank integrierter
Strömungskulissen.
Mit 2 Revisionsöffnungen seitlich.
Mit vorgebohrten Löchern für die Montage mit
Gewindestangen.
Hohe Lebensdauer und Umweltbeständigkeit.
Technische Daten
Luftrichtung : Be- und Entlüftung
Volumenstrom : 300 m3/h (empfohlen)
Einbauort : Decke / Wand / Fußboden
Material : Kunststoff EPP
Kunststoffangaben : PVC-frei
Gewicht : 1,85 kg
Gewicht mit Verpackung : 1,9 kg
Anschlussdurchmesser : 160 mm
Anschlussdurchmesser Flexrohr : 75 mm
Anzahl Anschlussstutzen : 8
Breite : 710 mm
Höhe : 185 mm
Tiefe : 350 mm
Breite mit Verpackung : 712 mm
Höhe mit Verpackung : 187 mm
Tiefe mit Verpackung : 380 mm
Verpackungseinheit : 1 Stück
Sortiment : K
GTIN (EAN) : 4012799599807
Hersteller: MAICO
MF-V75-8 Luftverteiler aus Kunststoff, 8-fach
Artikelnummer: 0059.0980
Menge: 1,000 Stck

**10.285 MF-V90-8 Luftverteiler aus Kunststoff, 8-fach Luftverteiler aus schalldämmendem Kunststoff, mit 2 Revisionsöffnungen**
Luftverteiler mit 8 Anschlüssen für Flexrohre MF-F.
Aus schalldämmendem Material.
Optimale Luftverteilung dank integrierter
Strömungskulissen.
Mit 2 Revisionsöffnungen seitlich.
Mit vorgebohrten Löchern für die Montage mit
Gewindestangen.
Hohe Lebensdauer und Umweltbeständigkeit.
Technische Daten
Luftrichtung : Be- und Entlüftung
Volumenstrom : 300 m3/h (empfohlen)
Einbauort : Decke / Wand / Fußboden
Material : Kunststoff EPP
Kunststoffangaben : PVC-frei
Gewicht : 1,84 kg
Gewicht mit Verpackung : 1,97 kg
Anschlussdurchmesser : 160 mm
Anschlussdurchmesser Flexrohr : 90 mm
Anzahl Anschlussstutzen : 8
Breite : 710 mm
Höhe : 185 mm
Tiefe : 350 mm
Breite mit Verpackung : 712 mm
Höhe mit Verpackung : 187 mm
Tiefe mit Verpackung : 392 mm
Verpackungseinheit : 1 Stück
Sortiment : K
GTIN (EAN) : 4012799599791
Hersteller: MAICO
MF-V90-8 Luftverteiler aus Kunststoff, 8-fach
Artikelnummer: 0059.0979
Menge: 1,000 Stck

**10.286 MF-BV63- Luftverteiler-Kasten aus Blech, 8-fach Luftverteiler aus Stahlblech, 1-reihig, für 8 x Flexrohr MF-F63, Zulei**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 160 m3/h (empfohlen)
Material : Stahlblech, verzinkt
Gewicht : 9,6 kg
Gewicht mit Verpackung : 10,87 kg
Anschlussdurchmesser : 125 mm
Anschlussdurchmesser Flexrohr : 63 mm
Anzahl Anschlussstutzen : 8
Breite : 650 mm
Höhe : 150 mm
Tiefe : 450 mm
Breite mit Verpackung : 670 mm
Höhe mit Verpackung : 180 mm
Tiefe mit Verpackung : 490 mm
Verpackungseinheit : 1 Stück
Sortiment : K
GTIN (EAN) : 4012799185253
Hersteller: MAICO
MF-BV63-125-8 Luftverteiler-Kasten aus Blech, 8-fach
Artikelnummer: 0018.0525
Menge: 1,000 Stck

**10.287 MF-BV63- Luftverteiler-Kasten aus Blech, 14-fach Luftverteiler aus Stahlblech, 2-reihig, für 14 x Flexrohr MF-F63, Zule**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 280 m3/h (empfohlen)
Material : Stahlblech, verzinkt
Gewicht : 11,87 kg
Gewicht mit Verpackung : 13,39 kg
Anschlussdurchmesser : 160 mm
Anschlussdurchmesser Flexrohr : 63 mm
Anzahl Anschlussstutzen : 14
Breite : 650 mm
Höhe : 200 mm
Tiefe : 500 mm
Breite mit Verpackung : 670 mm
Höhe mit Verpackung : 235 mm
Tiefe mit Verpackung : 545 mm
Verpackungseinheit : 1 Stück
Sortiment : K
GTIN (EAN) : 4012799185260
Hersteller: MAICO
MF-BV63-160-14 Luftverteiler-Kasten aus Blech, 14-fach
Artikelnummer: 0018.0526
Menge: 1,000 Stck

**10.288 MF-BV75- Luftverteiler-Kasten aus Blech, 6-fach Luftverteiler aus Stahlblech, 1-reihig, für 6 x Flexrohr MF-F75, Zulei**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 180 m3/h (empfohlen)
Material : Stahlblech, verzinkt
Gewicht : 9,25 kg
Gewicht mit Verpackung : 10,51 kg
Anschlussdurchmesser : 125 mm
Anschlussdurchmesser Flexrohr : 75 mm
Anzahl Anschlussstutzen : 6
Breite : 650 mm
Höhe : 150 mm
Tiefe : 450 mm
Breite mit Verpackung : 660 mm
Höhe mit Verpackung : 175 mm
Tiefe mit Verpackung : 480 mm
Verpackungseinheit : 1 Stück
Sortiment : K
GTIN (EAN) : 4012799185277
Hersteller: MAICO
MF-BV75-125-6 Luftverteiler-Kasten aus Blech, 6-fach
Artikelnummer: 0018.0527
Menge: 1,000 Stck

**10.289 MF-BV75- Luftverteiler-Kasten aus Blech, 12-fach Luftverteiler aus Stahlblech, 2-reihig, für 12 x Flexrohr MF-F75, Zule**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 360 m3/h (empfohlen)
Material : Stahlblech, verzinkt
Gewicht : 11,18 kg
Gewicht mit Verpackung : 13,12 kg
Anschlussdurchmesser : 160 mm
Anschlussdurchmesser Flexrohr : 75 mm
Anzahl Anschlussstutzen : 12
Breite : 650 mm
Höhe : 200 mm
Tiefe : 500 mm
Breite mit Verpackung : 670 mm
Höhe mit Verpackung : 225 mm
Tiefe mit Verpackung : 540 mm
Verpackungseinheit : 1 Stück
Sortiment : K
GTIN (EAN) : 4012799185284
Hersteller: MAICO
MF-BV75-160-12 Luftverteiler-Kasten aus Blech, 12-fach
Artikelnummer: 0018.0528
Menge: 1,000 Stck

**10.290 MF-BV90- Luftverteiler-Kasten aus Blech, 5-fach Luftverteiler aus Stahlblech, 1-reihig, für 5 x Flexrohr MF-F90, Zulei**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 250 m3/h (empfohlen)
Material : Stahlblech, verzinkt
Gewicht : 9,38 kg
Gewicht mit Verpackung : 10,91 kg
Anschlussdurchmesser : 125 mm
Anschlussdurchmesser Flexrohr : 90 mm
Anzahl Anschlussstutzen : 5
Breite : 650 mm
Höhe : 150 mm
Tiefe : 450 mm
Breite mit Verpackung : 670 mm
Höhe mit Verpackung : 175 mm
Tiefe mit Verpackung : 520 mm
Verpackungseinheit : 1 Stück
Sortiment : K
GTIN (EAN) : 4012799186083
Hersteller: MAICO
MF-BV90-125-5 Luftverteiler-Kasten aus Blech, 5-fach
Artikelnummer: 0018.0608
Menge: 1,000 Stck

**10.291 MF-F63 Flexrohr Flexibles PE-HD Rohr, Länge 50 m, Außendurchmesser 63 mm, max. 20 m3/h**
Besonders flexible Rohrleitungen.
Speziell entwickelt für Lüftungsanwendungen.
Geruchsneutral und antistatisch behandelt.
Geringer Strömungswiderstand bei guter
Geräuschdämpfung.
Hygienisch unbedenklich.
Geringe Schmutzablagerungen.
Rohr ist außen gewellt.
Einfache Montage, da das Rohr vom Luftverteiler bis zum
Zu- oder Abluftventil auf Grund seiner Biegsamkeit am
Stück verlegt werden kann.
Technische Daten
Luftrichtung : Be- und Entlüftung
Volumenstrom : 20 m3/h (empfohlen)
Einbauort : Decke / Fußboden / Wand
Material : Polyethylen (PE)
Kunststoffangaben : PVC-frei
Brandverhalten : Normalentflammbarer Baustoff
(Brandverhalten E gemäß DIN EN 13501-1: 2010)
Ringsteifigkeit : >= 8 kN/m2 nach EN ISO 9969
Gewicht : 16,5 kg
Gewicht mit Verpackung : 17 kg
Nennweite : 63 mm
Innendurchmesser : 53,5 mm
Länge : 50 m
Breite : 64 mm
Höhe : 64 mm
Tiefe : 50.000 mm
Breite mit Verpackung : 1.082 mm
Höhe mit Verpackung : 332 mm
Tiefe mit Verpackung : 1.082 mm
Minimaler Biegeradius : 150 mm
Umgebungstemperatur : -20  C bis 60  C
Verpackungseinheit : 1 Rolle a 50 m
Sortiment : K
GTIN (EAN) : 4012799550976
Hersteller: MAICO
MF-F63 Flexrohr
Artikelnummer: 0055.0097
Menge: 1,000 Stck

**10.292 MF-F75 Flexrohr Flexibles PE-HD Rohr, Länge 50 m, Außendurchmesser 75 mm, max. 30 m3/h**
Besonders flexible Rohrleitungen.
Speziell entwickelt für Lüftungsanwendungen.
Geruchsneutral und antistatisch behandelt.
Geringer Strömungswiderstand bei guter
Geräuschdämpfung.
Hygienisch unbedenklich.
Geringe Schmutzablagerungen.
Rohr ist außen gewellt.
Einfache Montage, da das Rohr vom Luftverteiler bis zum
Zu- oder Abluftventil auf Grund seiner Biegsamkeit am
Stück verlegt werden kann.
Technische Daten
Luftrichtung : Be- und Entlüftung
Volumenstrom : 30 m3/h (empfohlen)
Einbauort : Decke / Fußboden / Wand
Material : Polyethylen (PE)
Kunststoffangaben : PVC-frei
Brandverhalten : Normalentflammbarer Baustoff
(Brandverhalten E gemäß DIN EN 13501-1: 2010)
Ringsteifigkeit : >= 8 kN/m2 nach EN ISO 9969
Gewicht : 17,5 kg
Gewicht mit Verpackung : 18 kg
Nennweite : 75 mm
Innendurchmesser : 64 mm
Länge : 50 m
Breite : 76 mm
Höhe : 76 mm
Tiefe : 50.000 mm
Breite mit Verpackung : 1.252 mm
Höhe mit Verpackung : 352 mm
Tiefe mit Verpackung : 1.252 mm
Minimaler Biegeradius : 150 mm
Umgebungstemperatur : -20  C bis 60  C
Verpackungseinheit : 1 Rolle a 50 m
Sortiment : K
GTIN (EAN) : 4012799550969
Hersteller: MAICO
MF-F75 Flexrohr
Artikelnummer: 0055.0096
Menge: 1,000 Stck

**10.293 MF-F90 Flexrohr Flexibles PE-HD Rohr, Länge 50 m, Außendurchmesser 90 mm, max. 50 m3/h**
Besonders flexible Rohrleitungen.
Speziell entwickelt für Lüftungsanwendungen.
Geruchsneutral und antistatisch behandelt.
Geringer Strömungswiderstand bei guter
Geräuschdämpfung.
Hygienisch unbedenklich.
Geringe Schmutzablagerungen.
Rohr ist außen gewellt.
Einfache Montage, da das Rohr vom Luftverteiler bis zum
Zu- oder Abluftventil auf Grund seiner Biegsamkeit am
Stück verlegt werden kann.
Technische Daten
Luftrichtung : Be- und Entlüftung
Volumenstrom : 50 m3/h (empfohlen)
Einbauort : Decke / Fußboden / Wand
Material : Polyethylen (PE)
Kunststoffangaben : PVC-frei
Brandverhalten : Normalentflammbarer Baustoff
(Brandverhalten E gemäß DIN EN 13501-1: 2010)
Ringsteifigkeit : >= 8 kN/m2 nach EN ISO 9969
Gewicht : 23 kg
Gewicht mit Verpackung : 23,5 kg
Nennweite : 90 mm
Innendurchmesser : 77,5 mm
Länge : 50 m
Breite : 90 mm
Höhe : 90 mm
Tiefe : 50.000 mm
Breite mit Verpackung : 1.302 mm
Höhe mit Verpackung : 452 mm
Tiefe mit Verpackung : 1.302 mm
Minimaler Biegeradius : 350 mm
Umgebungstemperatur : -20  C bis 60  C
Verpackungseinheit : 1 Rolle a 50 m
Sortiment : K
GTIN (EAN) : 4012799550952
Hersteller: MAICO
MF-F90 Flexrohr
Artikelnummer: 0055.0095
Menge: 1,000 Stck

**10.294 MF-FDR63 Dichtungsring Dichtungsringe zur Verbindung von MF-F63 mit anderen Systembauteilen,**
Dichtungsring passend zu Flexrohr MF-F.
Technische Daten
Material : EPDM-Kautschuk
Gewicht : 0,01 kg
Gewicht mit Verpackung : 0,04 kg
Geeignet für Nennweite : 63 mm
Breite : 63 mm
Höhe : 63 mm
Tiefe : 7 mm
Breite mit Verpackung : 80 mm
Höhe mit Verpackung : 140 mm
Tiefe mit Verpackung : 45 mm
Verpackungseinheit : 10 Stück
Sortiment : K
GTIN (EAN) : 4012799752615
Hersteller: MAICO
MF-FDR63 Dichtungsring
Artikelnummer: 0175.0261
Menge: 1,000 Stck

**10.295 MF-FDR75 Dichtungsring Dichtungsringe zur Verbindung von MF-F75 mit anderen Systembauteilen,**
Dichtungsring passend zu Flexrohr MF-F.
Technische Daten
Material : EPDM-Kautschuk
Gewicht : 0,01 kg
Gewicht mit Verpackung : 0,05 kg
Geeignet für Nennweite : 75 mm
Breite : 75 mm
Höhe : 75 mm
Tiefe : 12 mm
Breite mit Verpackung : 92 mm
Höhe mit Verpackung : 112 mm
Tiefe mit Verpackung : 37 mm
Verpackungseinheit : 10 Stück
Sortiment : K
GTIN (EAN) : 4012799752622
Hersteller: MAICO
MF-FDR75 Dichtungsring
Artikelnummer: 0175.0262
Menge: 1,000 Stck

**10.296 MF-FDR90 Dichtungsring Dichtungsringe zur Verbindung von MF-F90 mit anderen Systembauteilen,**
Dichtungsring passend zu Flexrohr MF-F.
Technische Daten
Material : EPDM-Kautschuk
Gewicht : 0,01 kg
Gewicht mit Verpackung : 0,09 kg
Geeignet für Nennweite : 90 mm
Breite : 90 mm
Höhe : 90 mm
Tiefe : 10 mm
Breite mit Verpackung : 110 mm
Höhe mit Verpackung : 110 mm
Tiefe mit Verpackung : 50 mm
Verpackungseinheit : 10 Stück
Sortiment : K
GTIN (EAN) : 4012799752639
Hersteller: MAICO
MF-FDR90 Dichtungsring
Artikelnummer: 0175.0263
Menge: 1,000 Stck

**10.297 MF-B63 90 Blechbogen 90 Blech-Segmentbogen für Flexrohr MF-F63**
90 -Kurzbogen aus Blech zur Aufnahme des flexiblen
Lüftungsrohrsystems MAICOFlex. Das Flexrohr MF-F wird
in den Bogen eingeschoben.
Jeder Bogen ist am Bogenende mit jeweils 2
eindrückbaren Befestigungsklammern ausgestattet, welche
eine schnelle Fixierung des Flexrohrs ermöglicht.
Strömungsgünstige Form.
Einfache und schnelle Montage.
Technische Daten
Material : Stahlblech, verzinkt
Gewicht : 0,2 kg
Gewicht mit Verpackung : 0,24 kg
Nennweite : 63 mm
Breite : 143 mm
Höhe : 66 mm
Tiefe : 143 mm
Breite mit Verpackung : 143 mm
Höhe mit Verpackung : 66 mm
Tiefe mit Verpackung : 143 mm
Verpackungseinheit : 1 Stück
Sortiment : K
GTIN (EAN) : 4012799180685
Hersteller: MAICO
MF-B63 90  Blechbogen
Artikelnummer: 0018.0068
Menge: 1,000 Stck

**10.298 MF-B75 90 Blechbogen 90 Blech-Segmentbogen für Flexrohr MF-F75**
90 -Kurzbogen aus Blech zur Aufnahme des flexiblen
Lüftungsrohrsystems MAICOFlex. Das Flexrohr MF-F wird
in den Bogen eingeschoben.
Jeder Bogen ist am Bogenende mit jeweils 2
eindrückbaren Befestigungsklammern ausgestattet, welche
eine schnelle Fixierung des Flexrohrs ermöglicht.
Strömungsgünstige Form.
Einfache und schnelle Montage.
Technische Daten
Material : Stahlblech, verzinkt
Gewicht : 0,28 kg
Gewicht mit Verpackung : 0,3 kg
Nennweite : 75 mm
Breite : 164 mm
Höhe : 80 mm
Tiefe : 164 mm
Breite mit Verpackung : 164 mm
Höhe mit Verpackung : 80 mm
Tiefe mit Verpackung : 164 mm
Verpackungseinheit : 1 Stück
Sortiment : K
GTIN (EAN) : 4012799180678
Hersteller: MAICO
MF-B75 90  Blechbogen
Artikelnummer: 0018.0067
Menge: 1,000 Stck

**10.299 MF-B90 90 Blechbogen 90 Blech-Segmentbogen für Flexrohr MF-F90**
90 -Kurzbogen aus Blech zur Aufnahme des flexiblen
Lüftungsrohrsystems MAICOFlex. Das Flexrohr MF-F wird
in den Bogen eingeschoben.
Jeder Bogen ist am Bogenende mit jeweils 2
eindrückbaren Befestigungsklammern ausgestattet, welche
eine schnelle Fixierung des Flexrohrs ermöglicht.
Strömungsgünstige Form.
Einfache und schnelle Montage.
Technische Daten
Material : Stahlblech, verzinkt
Gewicht : 0,3 kg
Gewicht mit Verpackung : 0,31 kg
Nennweite : 90 mm
Breite : 181 mm
Höhe : 93 mm
Tiefe : 181 mm
Breite mit Verpackung : 181 mm
Höhe mit Verpackung : 93 mm
Tiefe mit Verpackung : 181 mm
Verpackungseinheit : 1 Stück
Sortiment : K
GTIN (EAN) : 4012799180555
Hersteller: MAICO
MF-B90 90  Blechbogen
Artikelnummer: 0018.0055
Menge: 1,000 Stck

**10.300 MF-FSM63 Steckmuffe Steckmuffe zum Verbinden der Flexrohre MF-F63**
Steckmuffe zum Verbinden und Verlängern des Flexrohres
MF-F.
Notwendiges Zubehör: Zwei Dichtungsringe MF-FDR.
Technische Daten
Material : Polyethylen (PE)
Kunststoffangaben : PVC-frei
Gewicht : 0,04 kg
Gewicht mit Verpackung : 0,04 kg
Geeignet für Nennweite : 63 mm
Breite : 73 mm
Höhe : 73 mm
Tiefe : 100 mm
Breite mit Verpackung : 73 mm
Höhe mit Verpackung : 73 mm
Tiefe mit Verpackung : 100 mm
Verpackungseinheit : 1 Stück
Sortiment : K
GTIN (EAN) : 4012799599739
Hersteller: MAICO
MF-FSM63 Steckmuffe
Artikelnummer: 0059.0973
Menge: 1,000 Stck

**10.301 MF-FSM75 Steckmuffe Steckmuffe zum Verbinden der Flexrohre MF-F75**
Steckmuffe zum Verbinden und Verlängern des Flexrohres
MF-F.
Notwendiges Zubehör: Zwei Dichtungsringe MF-FDR.
Technische Daten
Material : Polyethylen (PE)
Kunststoffangaben : PVC-frei
Gewicht : 0,1 kg
Gewicht mit Verpackung : 0,1 kg
Geeignet für Nennweite : 75 mm
Breite : 84 mm
Höhe : 84 mm
Tiefe : 154 mm
Breite mit Verpackung : 84 mm
Höhe mit Verpackung : 84 mm
Tiefe mit Verpackung : 154 mm
Verpackungseinheit : 1 Stück
Sortiment : K
GTIN (EAN) : 4012799599746
Hersteller: MAICO
MF-FSM75 Steckmuffe
Artikelnummer: 0059.0974
Menge: 1,000 Stck

**10.302 MF-FSM90 Steckmuffe Steckmuffe zum Verbinden der Flexrohre MF-F90**
Steckmuffe zum Verbinden und Verlängern des Flexrohres
MF-F.
Notwendiges Zubehör: Zwei Dichtungsringe MF-FDR.
Technische Daten
Material : Polyethylen (PE)
Kunststoffangaben : PVC-frei
Gewicht : 0,1 kg
Gewicht mit Verpackung : 0,1 kg
Geeignet für Nennweite : 90 mm
Breite : 103 mm
Höhe : 103 mm
Tiefe : 147 mm
Breite mit Verpackung : 103 mm
Höhe mit Verpackung : 103 mm
Tiefe mit Verpackung : 147 mm
Verpackungseinheit : 1 Stück
Sortiment : K
GTIN (EAN) : 4012799599753
Hersteller: MAICO
MF-FSM90 Steckmuffe
Artikelnummer: 0059.0975
Menge: 1,000 Stck

**10.303 MF-RZ75/ Reduzierstück Reduzierstück aus Blech für Flexrohr MF-F75 auf MF-F63**
Reduzierstück aus Blech zur gemeinsamen Verbindung
verschiedener Flexrohr-Nennweiten.
Reduzierstück-Anschlussstutzen mit Muffenmaß.
Die beiden unterschiedlichen Flexrohr-Anschlussstutzen
des Reduzierstücks haben jeweils 2 eindrückbare
Befestigungsklammern ,welche eine schnelle und
kostengünstige Fixierung der Flexrohre ermöglichen.
Technische Daten
Material : Stahlblech, verzinkt
Gewicht : 0,1 kg
Gewicht mit Verpackung : 0,13 kg
Nennweite : 75 mm / 63 mm
Breite : 100 mm
Höhe : 79,2 mm
Tiefe : 79,2 mm
Breite mit Verpackung : 100 mm
Höhe mit Verpackung : 79,2 mm
Tiefe mit Verpackung : 79,2 mm
Verpackungseinheit : 1 Stück
Sortiment : K
GTIN (EAN) : 4012799180722
Hersteller: MAICO
MF-RZ75/63 Reduzierstück
Artikelnummer: 0018.0072
Menge: 1,000 Stck

**10.304 MF-RZ90/ Reduzierstück Reduzierstück aus Blech für Flexrohr MF-F90 auf MF-F75**
Reduzierstück aus Blech zur gemeinsamen Verbindung
verschiedener Flexrohr-Nennweiten.
Reduzierstück-Anschlussstutzen mit Muffenmaß.
Die beiden unterschiedlichen Flexrohr-Anschlussstutzen
des Reduzierstücks haben jeweils 2 eindrückbare
Befestigungsklammern ,welche eine schnelle und
kostengünstige Fixierung der Flexrohre ermöglichen.
Technische Daten
Material : Stahlblech, verzinkt
Gewicht : 0,16 kg
Gewicht mit Verpackung : 0,2 kg
Nennweite : 90 mm / 75 mm
Breite : 100 mm
Höhe : 92,6 mm
Tiefe : 92,6 mm
Breite mit Verpackung : 100 mm
Höhe mit Verpackung : 92,6 mm
Tiefe mit Verpackung : 92,6 mm
Verpackungseinheit : 1 Stück
Sortiment : K
GTIN (EAN) : 4012799180739
Hersteller: MAICO
MF-RZ90/75 Reduzierstück
Artikelnummer: 0018.0073
Menge: 1,000 Stck

**10.305 MF-A63 Ventiladapter Adapter für den geraden Übergang von Flexrohr MF-F63 auf Ventil DN 100**
Adapter für den passgenauen Übergang vom Flexrohr zum
Zu- oder Abluftventil.
Mittels "Klick-Prinzip" wird der Adapter schnell und
sicher mit dem Flexrohr MF-F verbunden.
Notwendiges Zubehör: Dichtungsring MF-FDR.
Technische Daten
Luftrichtung : Be- und Entlüftung
Einbauort : Wand / Decke
Material : Polypropylen (PP)
Kunststoffangaben : PVC-frei
Gewicht : 0,06 kg
Gewicht mit Verpackung : 0,1 kg
Nennweite : 63 mm
Breite : 100 mm
Höhe : 100 mm
Tiefe : 97 mm
Breite mit Verpackung : 100 mm
Höhe mit Verpackung : 100 mm
Tiefe mit Verpackung : 97 mm
Verpackungseinheit : 1 Stück
Sortiment : K
GTIN (EAN) : 4012799599654
Hersteller: MAICO
MF-A63 Ventiladapter
Artikelnummer: 0059.0965
Menge: 1,000 Stck

**10.306 MF-A75 Ventiladapter Adapter für den geraden Übergang von Flexrohr MF-F75 auf Ventil DN 100**
Adapter für den passgenauen Übergang vom Flexrohr zum
Zu- oder Abluftventil.
Mittels "Klick-Prinzip" wird der Adapter schnell und
sicher mit dem Flexrohr MF-F verbunden.
Notwendiges Zubehör: Dichtungsring MF-FDR.
Technische Daten
Luftrichtung : Be- und Entlüftung
Einbauort : Wand / Decke
Material : Polypropylen (PP)
Kunststoffangaben : PVC-frei
Gewicht : 0,07 kg
Gewicht mit Verpackung : 0,1 kg
Nennweite : 75 mm
Breite : 100 mm
Höhe : 100 mm
Tiefe : 102 mm
Breite mit Verpackung : 100 mm
Höhe mit Verpackung : 100 mm
Tiefe mit Verpackung : 102 mm
Verpackungseinheit : 1 Stück
Sortiment : K
GTIN (EAN) : 4012799599647
Hersteller: MAICO
MF-A75 Ventiladapter
Artikelnummer: 0059.0964
Menge: 1,000 Stck

**10.307 MF-A90 Ventiladapter Adapter für den geraden Übergang von Flexrohr MF-F90 auf Ventil DN 100**
Adapter für den passgenauen Übergang vom Flexrohr zum
Zu- oder Abluftventil.
Mittels "Klick-Prinzip" wird der Adapter schnell und
sicher mit dem Flexrohr MF-F verbunden.
Notwendiges Zubehör: Dichtungsring MF-FDR.
Technische Daten
Luftrichtung : Be- und Entlüftung
Einbauort : Wand / Decke
Material : Polypropylen (PP)
Kunststoffangaben : PVC-frei
Gewicht : 0,06 kg
Gewicht mit Verpackung : 0,1 kg
Nennweite : 90 mm
Breite : 100 mm
Höhe : 100 mm
Tiefe : 102 mm
Breite mit Verpackung : 100 mm
Höhe mit Verpackung : 100 mm
Tiefe mit Verpackung : 102 mm
Verpackungseinheit : 1 Stück
Sortiment : K
GTIN (EAN) : 4012799599630
Hersteller: MAICO
MF-A90 Ventiladapter
Artikelnummer: 0059.0963
Menge: 1,000 Stck

**10.308 MF-WLF10 Winkel Winkel zum 90 Übergang von Flexrohr MF-F90 auf Ventil DN 100, Stutze**
MF-WLF100/90: Direktes 90 -Übergangsstück vom runden
Querschnitt (Zu-oder Abluftventil) NW 100 auf Flexrohr
MF-F90.
MF-WLF125/90: Direktes 90 -Übergangsstück vom runden
Querschnitt (Zu-oder Abluftventil) NW 125 auf Flexrohr
MF-F90.
MF-WLF100/63/63: Direktes 90 -Übergangsstück mit sehr
niedriger Aufbauhöhe (70 mm) vom runden Querschnitt
(Zu-oder Abluftventil) NW 100 auf zwei Flexrohre
MF-F63.
Ventil-Anschlussstutzen mit Muffenmaß.
Die Flexrohr-Anschlussstutzen haben jeweils zwei
eindrückbare Befestigungsklammern ,welche eine schnelle
und kostengünstige Fixierung der Flexrohre ermöglichen.
Technische Daten
Luftrichtung : Be- und Entlüftung
Einbauort : Decke / Wand / Fußboden
Material : Stahlblech, verzinkt
Gewicht : 1 kg
Gewicht mit Verpackung : 1,03 kg
Nennweite : 100 mm / 90 mm
Breite : 240 mm
Höhe : 410 mm
Tiefe : 300 mm
Breite mit Verpackung : 240 mm
Höhe mit Verpackung : 410 mm
Tiefe mit Verpackung : 300 mm
Verpackungseinheit : 1 Stück
Sortiment : K
GTIN (EAN) : 4012799186076
Hersteller: MAICO
MF-WLF100/90 Winkel
Artikelnummer: 0018.0607
Menge: 1,000 Stck

**10.309 MF-WLF12 Winkel Winkel zum 90 Übergang von Flexrohr MF-F90 auf Ventil DN 125, Stutze**
MF-WLF100/90: Direktes 90 -Übergangsstück vom runden
Querschnitt (Zu-oder Abluftventil) NW 100 auf Flexrohr
MF-F90.
MF-WLF125/90: Direktes 90 -Übergangsstück vom runden
Querschnitt (Zu-oder Abluftventil) NW 125 auf Flexrohr
MF-F90.
MF-WLF100/63/63: Direktes 90 -Übergangsstück mit sehr
niedriger Aufbauhöhe (70 mm) vom runden Querschnitt
(Zu-oder Abluftventil) NW 100 auf zwei Flexrohre
MF-F63.
Ventil-Anschlussstutzen mit Muffenmaß.
Die Flexrohr-Anschlussstutzen haben jeweils zwei
eindrückbare Befestigungsklammern ,welche eine schnelle
und kostengünstige Fixierung der Flexrohre ermöglichen.
Technische Daten
Luftrichtung : Be- und Entlüftung
Einbauort : Decke / Wand / Fußboden
Material : Stahlblech, verzinkt
Gewicht : 1,1 kg
Gewicht mit Verpackung : 1,12 kg
Nennweite : 125 mm / 90 mm
Breite : 240 mm
Höhe : 410 mm
Tiefe : 300 mm
Breite mit Verpackung : 240 mm
Höhe mit Verpackung : 410 mm
Tiefe mit Verpackung : 300 mm
Verpackungseinheit : 1 Stück
Sortiment : K
GTIN (EAN) : 4012799185291
Hersteller: MAICO
MF-WLF125/90 Winkel
Artikelnummer: 0018.0529
Menge: 1,000 Stck

**10.310 MF-WLF10 Winkel Winkel zum 90 Übergang von 2 Flexrohren MF-F63 auf Ventil DN 100, 70**
MF-WLF100/90: Direktes 90 -Übergangsstück vom runden
Querschnitt (Zu-oder Abluftventil) NW 100 auf Flexrohr
MF-F90.
MF-WLF125/90: Direktes 90 -Übergangsstück vom runden
Querschnitt (Zu-oder Abluftventil) NW 125 auf Flexrohr
MF-F90.
MF-WLF100/63/63: Direktes 90 -Übergangsstück mit sehr
niedriger Aufbauhöhe (70 mm) vom runden Querschnitt
(Zu-oder Abluftventil) NW 100 auf zwei Flexrohre
MF-F63.
Ventil-Anschlussstutzen mit Muffenmaß.
Die Flexrohr-Anschlussstutzen haben jeweils zwei
eindrückbare Befestigungsklammern ,welche eine schnelle
und kostengünstige Fixierung der Flexrohre ermöglichen.
Technische Daten
Luftrichtung : Be- und Entlüftung
Einbauort : Decke / Wand / Fußboden
Material : Stahlblech, verzinkt
Gewicht : 0,9 kg
Gewicht mit Verpackung : 0,94 kg
Nennweite : 100 mm / 63 mm / 63 mm
Breite : 240 mm
Höhe : 370 mm
Tiefe : 300 mm
Breite mit Verpackung : 240 mm
Höhe mit Verpackung : 370 mm
Tiefe mit Verpackung : 300 mm
Verpackungseinheit : 1 Stück
Sortiment : K
GTIN (EAN) : 4012799180715
Hersteller: MAICO
MF-WLF100/63/63 Winkel
Artikelnummer: 0018.0071
Menge: 1,000 Stck

**10.311 MF-W100 Winkel Winkel zum 90 Übergang von Einschubadapter MF-WE63 auf Ventil DN 100,**
90 -Übergangsstück vom runden Querschnitt (Zu- oder
Abluftventil) auf Einschubadapter MF-WE.
Anschlussstutzen mit Muffenmaß.
Technische Daten
Luftrichtung : Be- und Entlüftung
Einbauort : Decke / Fußboden / Wand
Material : Stahlblech, verzinkt
Gewicht : 0,6 kg
Gewicht mit Verpackung : 0,63 kg
Nennweite : 100 mm
Breite : 115 mm
Höhe : 150 mm
Tiefe : 155 mm
Breite mit Verpackung : 115 mm
Höhe mit Verpackung : 150 mm
Tiefe mit Verpackung : 155 mm
Verpackungseinheit : 1 Stück
Sortiment : K
GTIN (EAN) : 4012799184942
Hersteller: MAICO
MF-W100 80/150 Winkel
Artikelnummer: 0018.0494
Menge: 1,000 Stck

**10.312 MF-WL100 Winkel Winkel zum 90 Übergang von Einschubadapter MF-WE63 auf Ventil DN 100,**
90 -Übergangsstück vom runden Querschnitt (Zu- oder
Abluftventil) auf Einschubadapter MF-WE.
Anschlussstutzen mit Muffenmaß.
Technische Daten
Luftrichtung : Be- und Entlüftung
Einbauort : Decke / Fußboden / Wand
Material : Stahlblech, verzinkt
Gewicht : 0,9 kg
Gewicht mit Verpackung : 0,93 kg
Nennweite : 100 mm
Breite : 263 mm
Höhe : 390 mm
Tiefe : 150 mm
Breite mit Verpackung : 263 mm
Höhe mit Verpackung : 390 mm
Tiefe mit Verpackung : 150 mm
Verpackungseinheit : 1 Stück
Sortiment : K
GTIN (EAN) : 4012799184959
Hersteller: MAICO
MF-WL100 80/150 Winkel
Artikelnummer: 0018.0495
Menge: 1,000 Stck

**10.313 MF-WL100 Winkel Winkel zum 90 Übergang von Einschubadapter MF-WE75 auf Ventil DN 100,**
90 -Übergangsstück vom runden Querschnitt (Zu- oder
Abluftventil) auf Einschubadapter MF-WE.
Anschlussstutzen mit Muffenmaß.
Technische Daten
Luftrichtung : Be- und Entlüftung
Einbauort : Decke / Fußboden / Wand
Material : Stahlblech, verzinkt
Gewicht : 1,08 kg
Gewicht mit Verpackung : 1,1 kg
Nennweite : 100 mm
Breite : 275 mm
Höhe : 390 mm
Tiefe : 200 mm
Breite mit Verpackung : 275 mm
Höhe mit Verpackung : 390 mm
Tiefe mit Verpackung : 200 mm
Verpackungseinheit : 1 Stück
Sortiment : K
GTIN (EAN) : 4012799185307
Hersteller: MAICO
MF-WL100 80/200 Winkel
Artikelnummer: 0018.0530
Menge: 1,000 Stck

**10.314 MF-WL125 Winkel Winkel zum 90 Übergang von Einschubadapter MF-WE63 auf Ventil DN 125,**
90 -Übergangsstück vom runden Querschnitt (Zu- oder
Abluftventil) auf Einschubadapter MF-WE.
Anschlussstutzen mit Muffenmaß.
Technische Daten
Luftrichtung : Be- und Entlüftung
Einbauort : Decke / Fußboden / Wand
Material : Stahlblech, verzinkt
Gewicht : 1 kg
Gewicht mit Verpackung : 1 kg
Nennweite : 125 mm
Breite : 262,5 mm
Höhe : 390 mm
Tiefe : 150 mm
Breite mit Verpackung : 262,5 mm
Höhe mit Verpackung : 390 mm
Tiefe mit Verpackung : 150 mm
Verpackungseinheit : 1 Stück
Sortiment : K
GTIN (EAN) : 4012799184997
Hersteller: MAICO
MF-WL125 80/150 Winkel
Artikelnummer: 0018.0499
Menge: 1,000 Stck

**10.315 MF-WL125 Winkel Winkel zum 90 Übergang von Einschubadapter MF-WE75 auf Ventil DN 125,**
90 -Übergangsstück vom runden Querschnitt (Zu- oder
Abluftventil) auf Einschubadapter MF-WE.
Anschlussstutzen mit Muffenmaß.
Technische Daten
Luftrichtung : Be- und Entlüftung
Einbauort : Decke / Fußboden / Wand
Material : Stahlblech, verzinkt
Gewicht : 1,15 kg
Gewicht mit Verpackung : 1,2 kg
Nennweite : 125 mm
Breite : 277,5 mm
Höhe : 390 mm
Tiefe : 200 mm
Breite mit Verpackung : 277,5 mm
Höhe mit Verpackung : 390 mm
Tiefe mit Verpackung : 200 mm
Verpackungseinheit : 1 Stück
Sortiment : K
GTIN (EAN) : 4012799185314
Hersteller: MAICO
MF-WL125 80/200 Winkel
Artikelnummer: 0018.0531
Menge: 1,000 Stck

**10.316 MF-W150 Winkel Winkel zum 90 Übergang von Einschubadapter MF-WE75 auf Ventil DN 150,**
90 -Übergangsstück vom runden Querschnitt (Zu- oder
Abluftventil) auf Einschubadapter MF-WE.
Anschlussstutzen mit Muffenmaß.
Technische Daten
Luftrichtung : Be- und Entlüftung
Einbauort : Decke / Fußboden / Wand
Material : Stahlblech, verzinkt
Gewicht : 0,7 kg
Gewicht mit Verpackung : 0,73 kg
Nennweite : 150 mm
Breite : 275 mm
Höhe : 115 mm
Tiefe : 200 mm
Breite mit Verpackung : 275 mm
Höhe mit Verpackung : 115 mm
Tiefe mit Verpackung : 200 mm
Verpackungseinheit : 1 Stück
Sortiment : K
GTIN (EAN) : 4012799184966
Hersteller: MAICO
MF-W150 80/200 Winkel
Artikelnummer: 0018.0496
Menge: 1,000 Stck

**10.317 MF-WL150 Winkel Winkel zum 90 Übergang von Einschubadapter MF-WE75 auf Ventil DN 150,**
90 -Übergangsstück vom runden Querschnitt (Zu- oder
Abluftventil) auf Einschubadapter MF-WE.
Anschlussstutzen mit Muffenmaß.
Technische Daten
Luftrichtung : Be- und Entlüftung
Einbauort : Decke / Fußboden / Wand
Material : Stahlblech, verzinkt
Gewicht : 1,19 kg
Gewicht mit Verpackung : 1,2 kg
Nennweite : 150 mm
Breite : 275 mm
Höhe : 390 mm
Tiefe : 200 mm
Breite mit Verpackung : 275 mm
Höhe mit Verpackung : 390 mm
Tiefe mit Verpackung : 200 mm
Verpackungseinheit : 1 Stück
Sortiment : K
GTIN (EAN) : 4012799184973
Hersteller: MAICO
MF-WL150 80/200 Winkel
Artikelnummer: 0018.0497
Menge: 1,000 Stck

**10.318 MF-WE63 Einschubadapter Einschubadapter zum Anschluss von 2 Flexrohren MF-F63 an Winkel MF-W/-**
Der Einschubadapter wird benötigt um den passgenauen
Übergang vom Flexrohr MF-F zum Winkel MF-W bzw. MF-WL
herzustellen.
Das Flexrohr MF-F wird mittels "Klick-Prinzip" schnell
und sicher mit dem Einschubadapter verbunden.
Lieferumfang: Einschubadapter inkl. eines Stopfens.
Notwendiges Zubehör: Zwei Dichtungsringe MF-FDR.
Technische Daten
Luftrichtung : Be- und Entlüftung
Material : Polypropylen (PP)
Kunststoffangaben : PVC-frei
Gewicht : 0,1 kg
Gewicht mit Verpackung : 0,1 kg
Nennweite : 63 mm
Breite : 149,5 mm
Höhe : 79,5 mm
Tiefe : 62,5 mm
Breite mit Verpackung : 149,5 mm
Höhe mit Verpackung : 79,5 mm
Tiefe mit Verpackung : 62,5 mm
Verpackungseinheit : 1 Stück
Sortiment : K
GTIN (EAN) : 4012799599661
Hersteller: MAICO
MF-WE63 Einschubadapter
Artikelnummer: 0059.0966
Menge: 1,000 Stck

**10.319 MF-WE75 Einschubadapter Einschubadapter zum Anschluss von 2 Flexrohren MF-F75 an Winkel MF-W/-**
Der Einschubadapter wird benötigt um den passgenauen
Übergang vom Flexrohr MF-F zum Winkel MF-W bzw. MF-WL
herzustellen.
Das Flexrohr MF-F wird mittels "Klick-Prinzip" schnell
und sicher mit dem Einschubadapter verbunden.
Lieferumfang: Einschubadapter inkl. eines Stopfens.
Notwendiges Zubehör: Zwei Dichtungsringe MF-FDR.
Technische Daten
Luftrichtung : Be- und Entlüftung
Material : Polypropylen (PP)
Kunststoffangaben : PVC-frei
Gewicht : 0,1 kg
Gewicht mit Verpackung : 0,13 kg
Nennweite : 75 mm
Breite : 199,5 mm
Höhe : 79,5 mm
Tiefe : 67,5 mm
Breite mit Verpackung : 199,5 mm
Höhe mit Verpackung : 79,5 mm
Tiefe mit Verpackung : 67,5 mm
Verpackungseinheit : 1 Stück
Sortiment : K
GTIN (EAN) : 4012799599722
Hersteller: MAICO
MF-WE75 Einschubadapter
Artikelnummer: 0059.0972
Menge: 1,000 Stck

**10.320 MF-FBWA Fußboden-/Wandauslass Fußboden- und Wandauslass für Lüftungsrohrsystem MAICOFlex zum Anschlu**
Fußboden- und Wandauslass für flexibles
Lüftungsrohrsystem MAICOFlex.
Zum Anschluss von 2 Flexrohren MF-F.
Lüftungsgitter aus Edelstahl in versetzter
Schlitzoptik.
Einfache Regulierung durch eingebauten
Luftmengenschieber mit Arretierung einschließlich
Teleskopelement zur Verlängerung bei Einbau in der
Betondecke.
Die Bauhöhe von Unterkante Basiselement bis Oberkante
Edelstahlgitter (Gesamthöhe) ist variabel einstellbar
von 13 cm bis 29 cm.
Notwendiges Zubehör: Zwei Dichtungsringe MF-FDR.
Technische Daten
Luftrichtung : Belüftung
Volumenstrom : 30 m3/h (empfohlen)
Material Gitter : Edelstahl
Material Gehäuse : Stahlblech, sendzimirverzinkt
Gewicht : 3,3 kg
Gewicht mit Verpackung : 3,71 kg
Nennweite : 63 mm
Breite : 330 mm
Höhe : 290 mm
Tiefe : 130 mm
Breite mit Verpackung : 395 mm
Höhe mit Verpackung : 260 mm
Tiefe mit Verpackung : 200 mm
Schallleistungspegel : 26 dB(A) / Bei 50 m3/h
Verpackungseinheit : 1 Stück
Sortiment : K
GTIN (EAN) : 4012799520573
Hersteller: MAICO
MF-FBWA 63 Fußboden-/Wandauslass
Artikelnummer: 0152.0057
Menge: 1,000 Stck

**10.321 MF-FBWA Fußboden-/Wandauslass Fußboden- und Wandauslass für Lüftungsrohrsystem MAICOFlex zum Anschlu**
Fußboden- und Wandauslass für flexibles
Lüftungsrohrsystem MAICOFlex.
Zum Anschluss von 2 Flexrohren MF-F.
Lüftungsgitter aus Edelstahl in versetzter
Schlitzoptik.
Einfache Regulierung durch eingebauten
Luftmengenschieber mit Arretierung einschließlich
Teleskopelement zur Verlängerung bei Einbau in der
Betondecke.
Die Bauhöhe von Unterkante Basiselement bis Oberkante
Edelstahlgitter (Gesamthöhe) ist variabel einstellbar
von 13 cm bis 29 cm.
Notwendiges Zubehör: Zwei Dichtungsringe MF-FDR.
Technische Daten
Luftrichtung : Belüftung
Volumenstrom : 40 m3/h (empfohlen)
Material Gitter : Edelstahl
Material Gehäuse : Stahlblech, sendzimirverzinkt
Gewicht : 3,31 kg
Gewicht mit Verpackung : 3,71 kg
Nennweite : 75 mm
Breite : 330 mm
Höhe : 290 mm
Tiefe : 130 mm
Breite mit Verpackung : 395 mm
Höhe mit Verpackung : 260 mm
Tiefe mit Verpackung : 200 mm
Schallleistungspegel : 24 dB(A) / Bei 50 m3/h
Verpackungseinheit : 1 Stück
Sortiment : K
GTIN (EAN) : 4012799520665
Hersteller: MAICO
MF-FBWA 75 Fußboden-/Wandauslass
Artikelnummer: 0152.0066
Menge: 1,000 Stck

**10.322 MF-S63 Befestigungsschelle Befestigungsschelle für MF-F63, mit Gewindemuffe M8/M10**
Befestigungsschellen für die Montage der Flexrohre MF-F
vor allem im Sanierungsfall, aber auch im Neubau
einsetzbar.
Schnelle Montage, da das Einhängen der Rohre ohne
Werkzeug erfolgen kann.
Technische Daten
Luftrichtung : Be- und Entlüftung
Einbauort : Decke / Wand / Fußboden
Material : Stahlblech, verzinkt
Gewicht : 0,09 kg
Gewicht mit Verpackung : 0,1 kg
Geeignet für Nennweite : 63 mm
Breite : 90 mm
Höhe : 100 mm
Tiefe : 30 mm
Breite mit Verpackung : 90 mm
Höhe mit Verpackung : 100 mm
Tiefe mit Verpackung : 30 mm
Gewinde : M8 / M10
Schlüsselweite : SW 13
Verpackungseinheit : 1 Stück
Sortiment : K
GTIN (EAN) : 4012799184713
Hersteller: MAICO
MF-S63 Befestigungsschelle
Artikelnummer: 0018.0471
Menge: 1,000 Stck

**10.323 MF-S75 Befestigungsschelle Befestigungsschelle für MF-F75, mit Gewindemuffe M8/M10**
Befestigungsschellen für die Montage der Flexrohre MF-F
vor allem im Sanierungsfall, aber auch im Neubau
einsetzbar.
Schnelle Montage, da das Einhängen der Rohre ohne
Werkzeug erfolgen kann.
Technische Daten
Luftrichtung : Be- und Entlüftung
Einbauort : Decke / Wand / Fußboden
Material : Stahlblech, verzinkt
Gewicht : 0,1 kg
Gewicht mit Verpackung : 0,12 kg
Geeignet für Nennweite : 75 mm
Breite : 115 mm
Höhe : 100 mm
Tiefe : 32 mm
Breite mit Verpackung : 115 mm
Höhe mit Verpackung : 100 mm
Tiefe mit Verpackung : 32 mm
Gewinde : M8 / M10
Schlüsselweite : SW 17
Verpackungseinheit : 1 Stück
Sortiment : K
GTIN (EAN) : 4012799184706
Hersteller: MAICO
MF-S75 Befestigungsschelle
Artikelnummer: 0018.0470
Menge: 1,000 Stck

**10.324 MF-S90 Befestigungsschelle Befestigungsschelle für MF-F90, mit Gewindemuffe M8/M10**
Befestigungsschellen für die Montage der Flexrohre MF-F
vor allem im Sanierungsfall, aber auch im Neubau
einsetzbar.
Schnelle Montage, da das Einhängen der Rohre ohne
Werkzeug erfolgen kann.
Technische Daten
Luftrichtung : Be- und Entlüftung
Einbauort : Decke / Wand / Fußboden
Material : Stahlblech, verzinkt
Gewicht : 0,04 kg
Gewicht mit Verpackung : 0,04 kg
Geeignet für Nennweite : 90 mm
Breite : 115 mm
Höhe : 128 mm
Tiefe : 25 mm
Breite mit Verpackung : 115 mm
Höhe mit Verpackung : 128 mm
Tiefe mit Verpackung : 25 mm
Gewinde : M8 / M10
Schlüsselweite : SW 17
Verpackungseinheit : 1 Stück
Sortiment : K
GTIN (EAN) : 4012799184690
Hersteller: MAICO
MF-S90 Befestigungsschelle
Artikelnummer: 0018.0469
Menge: 1,000 Stck

**10.325 MF-FST63 Endstopfen Endstopfen zum Verschließen der Flexrohre MF-F63, VE: 10 Stück**
Endstopfen zum Verschließen der Flexrohre MF-F.
Zum Schutz vor Verschmutzungen während Lagerung und
Montage.
Technische Daten
Material : Polyethylen (PE)
Gewicht : 0,05 kg
Gewicht mit Verpackung : 0,06 kg
Geeignet für Nennweite : 63 mm
Breite : 130 mm
Höhe : 60 mm
Tiefe : 90 mm
Breite mit Verpackung : 180 mm
Höhe mit Verpackung : 65 mm
Tiefe mit Verpackung : 150 mm
Verpackungseinheit : 10 Stück
Sortiment : K
GTIN (EAN) : 4012799599760
Hersteller: MAICO
MF-FST63 Endstopfen
Artikelnummer: 0059.0976
Menge: 1,000 Stck

**10.326 MF-FST75 Endstopfen Endstopfen zum Verschließen der Flexrohre MF-F75, VE: 10 Stück**
Endstopfen zum Verschließen der Flexrohre MF-F.
Zum Schutz vor Verschmutzungen während Lagerung und
Montage.
Technische Daten
Material : Polyethylen (PE)
Gewicht : 0,1 kg
Gewicht mit Verpackung : 0,12 kg
Geeignet für Nennweite : 75 mm
Breite : 140 mm
Höhe : 70 mm
Tiefe : 85 mm
Breite mit Verpackung : 190 mm
Höhe mit Verpackung : 170 mm
Tiefe mit Verpackung : 87 mm
Verpackungseinheit : 10 Stück
Sortiment : K
GTIN (EAN) : 4012799599777
Hersteller: MAICO
MF-FST75 Endstopfen
Artikelnummer: 0059.0977
Menge: 1,000 Stck

**10.327 MF-FST90 Endstopfen Endstopfen zum Verschließen der Flexrohre MF-F90, VE: 10 Stück**
Endstopfen zum Verschließen der Flexrohre MF-F.
Zum Schutz vor Verschmutzungen während Lagerung und
Montage.
Technische Daten
Material : Polyethylen (PE)
Gewicht : 0,12 kg
Gewicht mit Verpackung : 0,12 kg
Geeignet für Nennweite : 90 mm
Breite : 115 mm
Höhe : 115 mm
Tiefe : 90 mm
Breite mit Verpackung : 180 mm
Höhe mit Verpackung : 150 mm
Tiefe mit Verpackung : 95 mm
Verpackungseinheit : 10 Stück
Sortiment : K
GTIN (EAN) : 4012799599784
Hersteller: MAICO
MF-FST90 Endstopfen
Artikelnummer: 0059.0978
Menge: 1,000 Stck

**10.328 MF-R63 Reinigungsset Reinigungsset für Flexrohre MF-F63**
Reinigungsset zum Reinigen der Flexrohre MF-F.
Im Luftverteiler MF-V... wird eine Reinigungskugel in
die Lüftungsrohrleitung eingelegt und anschließend mit
einem Staubsauger zu einem der Luftauslässe gesaugt.
Die Reinigungskugel entfernt dabei Schmutzreste und
Staub aus dem Flexrohr.
Verpackungseinheit: Staubsaugeradapter und 2
Reinigungskugeln.
Technische Daten
Gewicht : 0,1 kg
Gewicht mit Verpackung : 0,12 kg
Geeignet für Nennweite : 63 mm
Breite : 170 mm
Höhe : 130 mm
Tiefe : 90 mm
Breite mit Verpackung : 172 mm
Höhe mit Verpackung : 132 mm
Tiefe mit Verpackung : 92 mm
Verpackungseinheit : 1 Stück
Sortiment : K
GTIN (EAN) : 4012799580119
Hersteller: MAICO
MF-R63 Reinigungsset
Artikelnummer: 0058.0011
Menge: 1,000 Stck

**10.329 MF-R75 Reinigungsset Reinigungsset für Flexrohre MF-F75**
Reinigungsset zum Reinigen der Flexrohre MF-F.
Im Luftverteiler MF-V... wird eine Reinigungskugel in
die Lüftungsrohrleitung eingelegt und anschließend mit
einem Staubsauger zu einem der Luftauslässe gesaugt.
Die Reinigungskugel entfernt dabei Schmutzreste und
Staub aus dem Flexrohr.
Verpackungseinheit: Staubsaugeradapter und 2
Reinigungskugeln.
Technische Daten
Gewicht : 0,1 kg
Gewicht mit Verpackung : 0,13 kg
Geeignet für Nennweite : 75 mm
Breite : 190 mm
Höhe : 140 mm
Tiefe : 90 mm
Breite mit Verpackung : 192 mm
Höhe mit Verpackung : 142 mm
Tiefe mit Verpackung : 92 mm
Verpackungseinheit : 1 Stück
Sortiment : K
GTIN (EAN) : 4012799580126
Hersteller: MAICO
MF-R75 Reinigungsset
Artikelnummer: 0058.0012
Menge: 1,000 Stck

**10.330 MF-R90 Reinigungsset Reinigungsset für Flexrohre MF-F90**
Reinigungsset zum Reinigen der Flexrohre MF-F.
Im Luftverteiler MF-V... wird eine Reinigungskugel in
die Lüftungsrohrleitung eingelegt und anschließend mit
einem Staubsauger zu einem der Luftauslässe gesaugt.
Die Reinigungskugel entfernt dabei Schmutzreste und
Staub aus dem Flexrohr.
Verpackungseinheit: Staubsaugeradapter und 2
Reinigungskugeln.
Technische Daten
Gewicht : 0,18 kg
Gewicht mit Verpackung : 0,2 kg
Geeignet für Nennweite : 90 mm
Breite : 150 mm
Höhe : 200 mm
Tiefe : 90 mm
Breite mit Verpackung : 152 mm
Höhe mit Verpackung : 202 mm
Tiefe mit Verpackung : 92 mm
Verpackungseinheit : 1 Stück
Sortiment : K
GTIN (EAN) : 4012799580133
Hersteller: MAICO
MF-R90 Reinigungsset
Artikelnummer: 0058.0013
Menge: 1,000 Stck

**10.331 MA-FV12- Flacher kompakter Luftverteiler aus Kunststoff, 12-fach Flacher und kompakter Luftverteiler aus Kunststoff mit Einschub-Sichtk**
Flacher kompakter Luftverteiler aus recyclebarem
Kunststoff für 12 x Flexrohre DN 63, Zuleitung DN 160.
Geeignet für flexible und platzsparende
Montagemöglichkeiten.
Flacher Luftverteiler bestehend aus: 1 Verschlussdeckel
DN 200, 1 Anschlussübergang DN 160, 1 Enddeckel DN 160,
12 Dichtringe DN 63, 12 lösbare Sicherungs-Klammern DN
63 zum Befestigen der Flexrohre, 9 Verschlussdeckel DN
63.
Farbe anthrazit (Korpus) mit weiß/leicht transparenten
Anschlussstutzen.
Mit Einsteck-Sichtkontrolle für passgenauen und
kontrollierten Flexrohr-Einschub.
Einsatz als 90 -Verteiler, bzw. auch als
Durchgangsverteiler möglich mit optionalem Zubehör (s.
Anschlussübergang).
Druckstabil zum Einbetonieren in
Filigran-Geschossdecke.
Technische Daten
Luftrichtung : Be- und Entlüftung
Einbauort : Decke / Wand / Fussboden
Material : Polypropylen (PP)
Farbe : Anthrazit
Gewicht : 2,74 kg
Gewicht mit Verpackung : 3,47 kg
Anschlussdurchmesser : 160 mm
Anschlussdurchmesser Flexrohr : 63 mm
Anzahl Anschlussstutzen : 12
Geeignet für Nennweite : 63 mm
Breite : 445 mm
Höhe : 80 mm
Tiefe : 445 mm
Breite mit Verpackung : 478 mm
Höhe mit Verpackung : 146 mm
Tiefe mit Verpackung : 478 mm
Verpackungseinheit : 1 Stück
Sortiment : K
GTIN (EAN) : 4012799992936
Hersteller: MAICO
MA-FV12-63 Flacher kompakter Luftverteiler aus
Kunststoff, 12-fach
Artikelnummer: 0059.2124
Menge: 1,000 Stck

**10.332 MA-FV8-7 Flacher kompakter Luftverteiler aus Kunststoff, 8-fach Flacher und kompakter Luftverteiler aus Kunststoff mit Einschub-Sicht**
Flacher kompakter Luftverteiler aus recyclebarem
Kunststoff für 8 x Flexrohre DN 75, Zuleitung DN 160.
Geeignet für flexible und platzsparende
Montagemöglichkeiten.
Flacher Luftverteiler bestehend aus: 1 Verschlussdeckel
DN 200, 1 Anschlussübergang DN 160, 1 Enddeckel DN 160,
8 Dichtringe DN 75, 8 lösbare Sicherungs-Klammern DN 75
zum Befestigen der Flexrohre, 6 Verschlussdeckel DN 75.
Farbe anthrazit (Korpus) mit weiß/leicht transparenten
Anschlussstutzen.
Mit Einsteck-Sichtkontrolle für passgenauen und
kontrollierten Flexrohr-Einschub.
Einsatz als 90 -Verteiler, bzw. auch als
Durchgangsverteiler möglich mit optionalem Zubehör
(s.Anschlussübergang).
Druckstabil zum Einbetonieren in
Filigran-Geschossdecke.
Technische Daten
Luftrichtung : Be- und Entlüftung
Einbauort : Decke / Wand / Fussboden
Material : Polypropylen (PP)
Farbe : Anthrazit
Gewicht : 1,56 kg
Gewicht mit Verpackung : 2,28 kg
Anschlussdurchmesser : 160 mm
Anschlussdurchmesser Flexrohr : 75 mm
Anzahl Anschlussstutzen : 8
Geeignet für Nennweite : 75 mm
Breite : 468 mm
Höhe : 85 mm
Tiefe : 468 mm
Breite mit Verpackung : 478 mm
Höhe mit Verpackung : 146 mm
Tiefe mit Verpackung : 478 mm
Verpackungseinheit : 1 Stück
Sortiment : K
GTIN (EAN) : 4012799992943
Hersteller: MAICO
MA-FV8-75 Flacher kompakter Luftverteiler aus
Kunststoff, 8-fach
Artikelnummer: 0059.2125
Menge: 1,000 Stck

**10.333 MA-FV4-9 Flacher kompakter Luftverteiler aus Kunststoff, 4-fach Flacher und kompakter Luftverteiler aus Kunststoff mit Einschub-Sichtk**
Flacher kompakter Luftverteiler aus recyclebarem
Kunststoff für 4 x Flexrohre DN 90, Zuleitung DN 160.
Geeignet für flexible und platzsparende
Montagemöglichkeiten.
Flacher Luftverteiler bestehend aus: 1 Verschlussdeckel
DN 200, 1 Anschlussübergang DN 160, 1 Enddeckel DN 160,
4 Dichtringe DN 90, 4 lösbare Sicherungs-Klammern DN 90
zum Befestigen der Flexrohre, 2 Verschlussdeckel DN 90.
Farbe anthrazit (Korpus) mit weiß/leicht transparenten
Anschlussstutzen.
Mit Einsteck-Sichtkontrolle für passgenauen und
kontrollierten Flexrohr-Einschub.
Einsatz als 90 -Verteiler, bzw. auch als
Durchgangsverteiler möglich mit optionalem Zubehör (s.
Anschlussübergang).
Druckstabil zum Einbetonieren in
Filigran-Geschossdecke.
Technische Daten
Luftrichtung : Be- und Entlüftung
Einbauort : Decke / Wand / Fussboden
Material : Polypropylen (PP)
Farbe : Anthrazit
Gewicht : 1,38 kg
Gewicht mit Verpackung : 2,11 kg
Anschlussdurchmesser : 160 mm
Anschlussdurchmesser Flexrohr : 90 mm
Anzahl Anschlussstutzen : 4
Geeignet für Nennweite : 90 mm
Breite : 468 mm
Höhe : 99 mm
Tiefe : 468 mm
Breite mit Verpackung : 478 mm
Höhe mit Verpackung : 146 mm
Tiefe mit Verpackung : 478 mm
Verpackungseinheit : 1 Stück
Sortiment : K
GTIN (EAN) : 4012799992950
Hersteller: MAICO
MA-FV4-90 Flacher kompakter Luftverteiler aus
Kunststoff, 4-fach
Artikelnummer: 0059.2126
Menge: 1,000 Stck

**10.334 MA-FDV18 Flacher und kompakter doppelter Luftverteiler, aus Kunststof Flacher und kompakter doppelter Luftverteiler aus Kunststoff mit Einsc**
Flacher und kompakter doppelter Luftverteiler aus
recyclebarem Kunststoff für 18 x Flexrohre DN 63,
Zuleitung DN 180. Geeignet für flexible und
platzsparende Montagemöglichkeiten.
Flacher Luftverteiler bestehend aus: 3 Verschlussdeckel
DN 200, 1 Anschlussübergang DN 180, 1 Enddeckel DN180,
18 Dichtringe DN 63, 18 lösbare Sicherungs-Klammern DN
63 zum Befestigen der Flexrohre, 14 Verschlussdeckel DN
63.
Farbe anthrazit (Korpus) mit weiß/leicht transparenten
Anschlussstutzen.
Mit Einsteck-Sichtkontrolle für passgenauen und
kontrollierten Flexrohr-Einschub.
Einsatz als 90 -Verteiler, bzw. auch als
Durchgangsverteiler möglich mit optionalem Zubehör (s.
Anschlussübergang).
Druckstabil zum Einbetonieren in
Filigran-Geschossdecke.
Technische Daten
Einbauort : Decke / Wand / Fussboden
Material : Polypropylen (PP)
Farbe : Anthrazit
Gewicht : 3,1 kg
Gewicht mit Verpackung : 3,95 kg
Anschlussdurchmesser : 180 mm
Anschlussdurchmesser Flexrohr : 63 mm
Anzahl Anschlussstutzen : 18
Geeignet für Nennweite : 63 mm
Breite : 445 mm
Höhe : 80 mm
Tiefe : 772 mm
Breite mit Verpackung : 485 mm
Höhe mit Verpackung : 135 mm
Tiefe mit Verpackung : 806 mm
Verpackungseinheit : 1 Stück
Sortiment : K
GTIN (EAN) : 4012799992967
Hersteller: MAICO
MA-FDV18-63 Flacher und kompakter doppelter
Luftverteiler, aus Kunststoff, 18-fach
Artikelnummer: 0059.2127
Menge: 1,000 Stck

**10.335 MA-FDV12 Flacher und kompakter doppelter Luftverteiler, aus Kunststof Flacher und kompakter doppelter Luftverteiler aus Kunststoff mit Eins**
Flacher und kompakter doppelter Luftverteiler aus
recyclebarem Kunststoff für 12 x Flexrohre DN 75,
Zuleitung DN 180. Geeignet für flexible und
platzsparende Montagemöglichkeiten.
Flacher Luftverteiler bestehend aus: 3 Verschlussdeckel
DN 200, 1 Anschlussübergang DN 180, 1 Enddeckel DN180,
12 Dichtringe DN 75, 12 lösbare Sicherungs- Klammern DN
75 zum Befestigen der Flexrohre, 8 Verschlussdeckel DN
75.
Farbe anthrazit (Korpus) mit weiß/leicht transparenten
Anschlussstutzen.
Mit Einsteck-Sichtkontrolle für passgenauen und
kontrollierten Flexrohr-Einschub.
Einsatz als 90 -Verteiler, bzw. auch als
Durchgangsverteiler möglich mit optionalem Zubehör
(s.Anschlussübergang).
Druckstabil zum Einbetonieren in
Filigran-Geschossdecke.
Technische Daten
Einbauort : Wand / Decke / Fussboden
Material : Polypropylen (PP)
Farbe : Anthrazit
Gewicht : 2,95 kg
Gewicht mit Verpackung : 3,79 kg
Anschlussdurchmesser : 180 mm
Anschlussdurchmesser Flexrohr : 75 mm
Anzahl Anschlussstutzen : 12
Geeignet für Nennweite : 75 mm
Breite : 468 mm
Höhe : 84 mm
Tiefe : 795 mm
Breite mit Verpackung : 485 mm
Höhe mit Verpackung : 135 mm
Tiefe mit Verpackung : 806 mm
Verpackungseinheit : 1 Stück
Sortiment : K
GTIN (EAN) : 4012799992974
Hersteller: MAICO
MA-FDV12-75 Flacher und kompakter doppelter
Luftverteiler, aus Kunststoff, 12-fach
Artikelnummer: 0059.2128
Menge: 1,000 Stck

**10.336 MA-FDV6- Flacher und kompakter doppelter Luftverteiler, aus Kunststof Flacher und kompakter doppelter Luftverteiler aus Kunststoff mit Einsc**
Flacher und kompakter doppelter Luftverteiler aus
recyclebarem Kunststoff für 6 x Flexrohre DN 90,
Zuleitung DN 180. Geeignet für flexible und
platzsparende Montagemöglichkeiten.
Flacher Luftverteiler bestehend aus: 1 Verschlussdeckel
DN 200, 1 Anschlussübergang DN 180, 1 Enddeckel DN 180,
6 Dichtringe DN 90, 6 lösbare Sicherungs-Klammern DN 90
zum Befestigen der Flexrohre, 3 Verschlussdeckel DN 90.
Farbe anthrazit (Korpus) mit weiß/leicht transparenten
Anschlussstutzen.
Mit Einsteck-Sichtkontrolle für passgenauen und
kontrollierten Flexrohr-Einschub.
Einsatz als 90 -Verteiler, bzw. auch als
Durchgangsverteiler möglich mit optionalem Zubehör (s.
Anschlussübergang).
Druckstabil zum Einbetonieren in
Filigran-Geschossdecke.
Technische Daten
Einbauort : Wand / Decke / Fussboden
Material : Polypropylen (PP)
Farbe : Anthrazit
Gewicht : 2,72 kg
Gewicht mit Verpackung : 3,56 kg
Anschlussdurchmesser : 180 mm
Anschlussdurchmesser Flexrohr : 90 mm
Anzahl Anschlussstutzen : 6
Geeignet für Nennweite : 90 mm
Breite : 468 mm
Höhe : 99 mm
Tiefe : 795 mm
Breite mit Verpackung : 485 mm
Höhe mit Verpackung : 135 mm
Tiefe mit Verpackung : 806 mm
Verpackungseinheit : 1 Stück
Sortiment : K
GTIN (EAN) : 4012799992981
Hersteller: MAICO
MA-FDV6-90 Flacher und kompakter doppelter
Luftverteiler, aus Kunststoff, 6-fach
Artikelnummer: 0059.2129
Menge: 1,000 Stck

**10.337 MA-U3-63 Umlenkstück Umlenkstück aus Kunststoff für 3 x Flexrohre DN 63 mit 1 x Übergang DN**
90 -Umlenkstück aus recyclebarem Kunststoff für 3 x
Flexrohre DN 63 und 1 x Übergang DN 125 für ein
Zu-/Abluftventil.
90 -Umlenkstück bestehend aus: 1 Verlängerungsrohr DN
125, 1 Enddeckel DN 125, 3 Dichtringe DN 63, 3 lösbare
Sicherungs-Klammern DN 63 zum Befestigen der Flexrohre,
2 Verschlussdeckel DN 63.
Farbe anthrazit (Korpus) mit weiß/leicht transparenten
Anschlussstutzen.
Mit Einsteck-Sichtkontrolle für passgenauen und
kontrollierten Flexrohr-Einschub.
Druckstabil zum Einbetonieren in
Filigran-Geschossdecke.
Technische Daten
Einbauort : Decke / Wand / Fussboden
Material : Polypropylen (PP)
Farbe : Anthrazit
Gewicht : 0,62 kg
Gewicht mit Verpackung : 1,05 kg
Anschlussdurchmesser : 125 mm
Nennweite : 63 mm
Geeignet für Nennweite : 63 mm
Breite : 290 mm
Höhe : 328 mm
Tiefe : 257 mm
Breite mit Verpackung : 278 mm
Höhe mit Verpackung : 147 mm
Tiefe mit Verpackung : 431 mm
Verpackungseinheit : 1 Stück
Sortiment : K
GTIN (EAN) : 4012799992851
Hersteller: MAICO
MA-U3-63 Umlenkstück
Artikelnummer: 0059.2116
Menge: 1,000 Stck

**10.338 MA-U2-75 Umlenkstück Umlenkstück aus Kunststoff für 2 x Flexrohre DN 75 mit 1 x Übergang DN**
90 -Umlenkstück aus recyclebarem Kunststoff für 2 x
Flexrohre DN 75 und 1 x Übergang DN 125 für ein
Zu-/Abluftventil.
90 -Umlenkstück bestehend aus: 1 Verlängerungsrohr
DN125, 1 Enddeckel DN 125, 2 Dichtringe DN 75, 2
lösbare Sicherungs-Klammern DN75 zum Befestigen der
Flexrohre, 1 Verschlussdeckel DN 75.
Farbe anthrazit (Korpus) mit weiß/leicht transparenten
Anschlussstutzen.
Mit Einsteck-Sichtkontrolle für passgenauen und
kontrollierten Flexrohr-Einschub.
Druckstabil zum Einbetonieren in
Filigran-Geschossdecke.
Technische Daten
Einbauort : Decke / Wand / Fussboden
Material : Polypropylen (PP)
Farbe : Anthrazit
Gewicht : 0,59 kg
Gewicht mit Verpackung : 1,02 kg
Anschlussdurchmesser : 125 mm
Nennweite : 75 mm
Geeignet für Nennweite : 75 mm
Breite : 290 mm
Höhe : 332 mm
Tiefe : 268 mm
Breite mit Verpackung : 278 mm
Höhe mit Verpackung : 147 mm
Tiefe mit Verpackung : 431 mm
Verpackungseinheit : 1 Stück
Sortiment : K
GTIN (EAN) : 4012799992868
Hersteller: MAICO
MA-U2-75 Umlenkstück
Artikelnummer: 0059.2117
Menge: 1,000 Stck

**10.339 MA-U2-90 Umlenkstück Umlenkstück aus Kunststoff für 2 x Flexrohre DN 90 mit 1 x Übergang DN**
90 -Umlenkstück aus recyclebarem Kunststoff für 2 x
Flexrohre DN 90 und 1 x Übergang DN 125 für ein
Zu-/Abluftventil.
90 -Umlenkstück bestehend aus: 1 Verlängerungsrohr DN
125, 1 Enddeckel DN 125, 2 Dichtringe DN 90, 2 lösbare
Sicherungs-Klammern DN90 zum Befestigen der Flexrohre,
1 Verschlussdeckel DN 90.
Farbe anthrazit (Korpus) mit weiß/leicht transparenten
Anschlussstutzen.
Mit Einsteck-Sichtkontrolle für passgenauen und
kontrollierten Flexrohr-Einschub.
Druckstabil zum Einbetonieren in
Filigran-Geschossdecke.
Technische Daten
Einbauort : Decke / Wand / Fussboden
Material : Polypropylen (PP)
Farbe : Anthrazit
Gewicht : 0,62 kg
Gewicht mit Verpackung : 1,05 kg
Anschlussdurchmesser : 125 mm
Nennweite : 90 mm
Geeignet für Nennweite : 90 mm
Breite : 290 mm
Höhe : 347 mm
Tiefe : 268 mm
Breite mit Verpackung : 278 mm
Höhe mit Verpackung : 147 mm
Tiefe mit Verpackung : 431 mm
Verpackungseinheit : 1 Stück
Sortiment : K
GTIN (EAN) : 4012799992875
Hersteller: MAICO
MA-U2-90 Umlenkstück
Artikelnummer: 0059.2118
Menge: 1,000 Stck

**10.340 MA-U1-90 Umlenkstück Umlenkstück aus Kunststoff für 1 x Flexrohr DN 90 mit 1 x Übergang DN**
90 -Umlenkstück aus recyclebarem Kunststoff für 1 x
Flexrohr DN 90 und 1 x Übergang DN 125 für ein
Zu-/Abluftventil.
90 -Umlenkstück bestehend aus: 1 Verlängerungsrohr DN
125, 1 Enddeckel DN 125, 1 Dichtring DN 90, 1 lösbare
Sicherungs-Klammer DN 90 zum Befestigen des Flexrohres.
Farbe anthrazit (Korpus) mit weiß/leicht transparenten
Anschlussstutzen.
Mit Einsteck-Sichtkontrolle für passgenauen und
kontrollierten Flexrohr-Einschub.
Druckstabil zum Einbetonieren in
Filigran-Geschossdecke.
Technische Daten
Einbauort : Decke / Wand / Fussboden
Material : Polypropylen (PP)
Farbe : Anthrazit
Gewicht : 0,55 kg
Gewicht mit Verpackung : 0,98 kg
Anschlussdurchmesser : 125 mm
Nennweite : 90 mm
Geeignet für Nennweite : 90 mm
Breite : 290 mm
Höhe : 347 mm
Tiefe : 268 mm
Breite mit Verpackung : 278 mm
Höhe mit Verpackung : 147 mm
Tiefe mit Verpackung : 431 mm
Verpackungseinheit : 1 Stück
Sortiment : K
GTIN (EAN) : 4012799992882
Hersteller: MAICO
MA-U1-90 Umlenkstück
Artikelnummer: 0059.2119
Menge: 1,000 Stck

**10.341 MA-VR250 Verlängerungsrohr Verlängerungsrohr aus Kunststoff für Umlenkstücke MA-U3-63, MA-U2-75,**
Verlängerungsrohr aus receyclebarem Kunststoff für
Umlenkstücke MA-U3-63, MA-U2-75, MA-U2-90, MA-U1-90 und
Adapter MA-AD3-63, MA-AD2-75, MA-AD2-90 und MA-AD1-90.
Verlängerungsrohr bestehend aus 1 Verlängerungsrohr mit
249 mm Länge, 1 Enddeckel DN125.
Farbe anthrazit.
Technische Daten
Einbauort : Wand / Decke / Fussboden
Material : Polypropylen (PP)
Farbe : Anthrazit
Gewicht : 0,19 kg
Gewicht mit Verpackung : 0,24 kg
Nennweite : 125 mm
Geeignet für Nennweite : 125 mm
Breite : 131 mm
Höhe : 131 mm
Tiefe : 249 mm
Breite mit Verpackung : 145 mm
Höhe mit Verpackung : 145 mm
Tiefe mit Verpackung : 260 mm
Verpackungseinheit : 1 Stück
Sortiment : K
GTIN (EAN) : 4012799993025
Hersteller: MAICO
MA-VR250 Verlängerungsrohr
Artikelnummer: 0059.2133
Menge: 1,000 Stck

**10.342 MA-AD3-6 Adapter Adapter aus Kunststoff für 3 x Flexrohre DN 63, Zuleitung DN 125, druc**
Adapter aus recyclebarem Kunststoff für 3 x Flexrohre D
63.
Übergang für Zuleitung DN 125 (Nippelmaß).
Erforderliches Zubehör: Verlängerungsrohr MA-VR250
(0059.2133).
Adapter bestehend aus: 3 Dichtringe DN 63, 3 lösbare
Sicherungs-Klammern DN 63 zum Befestigen der Flexrohre,
2 Verschlussdeckel DN 63.
Farbe anthrazit (Korpus) mit weiß/leicht transparenten
Anschlussstutzen.
Mit Einsteck-Sichtkontrolle für passgenauen und
kontrollierten Flexrohr-Einschub.
Druckstabil zum Einbetonieren in
Filigran-Geschossdecke.
Technische Daten
Einbauort : Decke / Wand / Fussboden
Material : Polypropylen (PP)
Farbe : Anthrazit
Gewicht : 0,5 kg
Gewicht mit Verpackung : 0,85 kg
Anschlussdurchmesser : 125 mm
Nennweite : 63 mm
Geeignet für Nennweite : 63 mm
Breite : 231 mm
Höhe : 124 mm
Tiefe : 275 mm
Breite mit Verpackung : 278 mm
Höhe mit Verpackung : 143 mm
Tiefe mit Verpackung : 300 mm
Verpackungseinheit : 1 Stück
Sortiment : K
GTIN (EAN) : 4012799992899
Hersteller: MAICO
MA-AD3-63 Adapter
Artikelnummer: 0059.2120
Menge: 1,000 Stck

**10.343 MA-AD2-7 Adapter Adapter aus Kunststoff für 2 x Flexrohre DN 75, Zuleitung DN 125, druc**
Adapter aus recyclebarem Kunststoff für 2 x Flexrohre
DN 75.
Übergang für Zuleitung DN 125 (Nippelmaß).
Erforderliches Zubehör: Verlängerungsrohr MA-VR250
(0059.2133).
Adapter bestehend aus: 2 Dichtringe DN 75, 2 lösbare
Sicherungs-Klammern DN 75 zum Befestigen der Flexrohre,
1 Verschlussdeckel DN 75.
Farbe anthrazit (Korpus) mit weiß/leicht transparenten
Anschlussstutzen.
Mit Einsteck-Sichtkontrolle für passgenauen und
kontrollierten Flexrohr-Einschub.
Druckstabil zum Einbetonieren in
Filigran-Geschossdecke.
Technische Daten
Einbauort : Wand / Decke / Fussboden
Material : Polypropylen (PP)
Farbe : Anthrazit
Gewicht : 0,47 kg
Gewicht mit Verpackung : 0,78 kg
Anschlussdurchmesser : 125 mm
Nennweite : 75 mm
Geeignet für Nennweite : 75 mm
Breite : 230 mm
Höhe : 124 mm
Tiefe : 287 mm
Breite mit Verpackung : 278 mm
Höhe mit Verpackung : 143 mm
Tiefe mit Verpackung : 300 mm
Verpackungseinheit : 1 Stück
Sortiment : K
GTIN (EAN) : 4012799992905
Hersteller: MAICO
MA-AD2-75 Adapter
Artikelnummer: 0059.2121
Menge: 1,000 Stck

**10.344 MA-AD2-9 Adapter Adapter aus Kunststoff für 2 x Flexrohre DN 90, Zuleitung DN 125, druc**
Adapter aus recyclebarem Kunststoff für 2 x Flexrohre
DN 90.
Übergang für Zuleitung DN 125 (Nippelmaß).
Erforderliches Zubehör: Verlängerungsrohr MA-VR250
(0059.2133).
Adapter bestehend aus: 2 Dichtringe DN 90, 2 lösbare
Sicherungs-Klammern DN90 zum Befestigen der Flexrohre,
1 Verschlussdeckel DN 90.
Farbe anthrazit (Korpus) mit weiß/leicht transparenten
Anschlussstutzen.
Mit Einsteck-Sichtkontrolle für passgenauen und
kontrollierten Flexrohr-Einschub.
Druckstabil zum Einbetonieren in
Filigran-Geschossdecke.
Technische Daten
Einbauort : Decke / Wand / Fussboden
Material : Polypropylen (PP)
Farbe : Anthrazit
Gewicht : 0,5 kg
Gewicht mit Verpackung : 0,81 kg
Anschlussdurchmesser : 125 mm
Nennweite : 90 mm
Geeignet für Nennweite : 90 mm
Breite : 230 mm
Höhe : 124 mm
Tiefe : 287 mm
Breite mit Verpackung : 278 mm
Höhe mit Verpackung : 143 mm
Tiefe mit Verpackung : 300 mm
Verpackungseinheit : 1 Stück
Sortiment : K
GTIN (EAN) : 4012799992912
Hersteller: MAICO
MA-AD2-90 Adapter
Artikelnummer: 0059.2122
Menge: 1,000 Stck

**10.345 MA-AD1-9 Adapter Adapter aus Kunststoff für 1 x Flexrohr DN 90, Zuleitung DN 125, druck**
Adapter aus recyclebarem Kunststoff für 1 x Flexrohre
DN 90.
Übergang für Zuleitung DN 125 (Nippelmaß).
Erforderliches Zubehör: Verlängerungsrohr MA-VR250
(0059.2133).
Adapter bestehend aus: 1 Dichtring DN 90, 1 lösbare
Sicherungs-Klammer DN 90 zum Befestigen der Flexrohre.
Farbe anthrazit (Korpus) mit weiß/leicht transparenten
Anschlussstutzen.
Mit Einsteck-Sichtkontrolle für passgenauen und
kontrollierten Flexrohr-Einschub.
Druckstabil zum Einbetonieren in
Filigran-Geschossdecke.
Technische Daten
Einbauort : Decke / Wand / Fussboden
Material : Polypropylen (PP)
Farbe : Anthrazit
Gewicht : 0,42 kg
Gewicht mit Verpackung : 0,73 kg
Anschlussdurchmesser : 125 mm
Nennweite : 90 mm
Geeignet für Nennweite : 90 mm
Breite : 230 mm
Höhe : 124 mm
Tiefe : 287 mm
Breite mit Verpackung : 278 mm
Höhe mit Verpackung : 143 mm
Tiefe mit Verpackung : 300 mm
Verpackungseinheit : 1 Stück
Sortiment : K
GTIN (EAN) : 4012799992929
Hersteller: MAICO
MA-AD1-90 Adapter
Artikelnummer: 0059.2123
Menge: 1,000 Stck

**10.346 MA-FR63 Flexrohr Flexibles PE-HD Rohr, Länge 50 m, Außendurchmesser 63 mm, max. 20 m3/h**
Besonders flexible Rohrleitungen.
Speziell entwickelt für Lüftungsanwendungen.
Geruchsneutral und antistatisch behandelt.
Geringer Strömungswiderstand bei guter
Geräuschdämpfung.
Hygienisch unbedenklich.
Innenwand ist aus Polyethylen (PE) +
antibakterielle/antischimmelnde Additive.
Geringe Schmutzablagerungen.
Rohr ist außen gewellt.
Einfache Montage, da das Rohr vom Luftverteiler bis zum
Zu- oder Abluftventil auf Grund seiner Biegsamkeit am
Stück verlegt werden kann.
Druckstabil zum Einbetonieren in
Filigran-Geschossdecke.
Technische Daten
Luftrichtung : Be- und Entlüftung
Volumenstrom : 20 m3/h (empfohlen)
Einbauort : Decke / Fußboden / Wand
Material : Polyethylen (PE)
Kunststoffangaben : PVC-frei
Brandverhalten : Normalentflammbarer Baustoff
(Brandverhalten E gemäß DIN EN 13501-1: 2010)
Ringsteifigkeit : < 10kN/m2 nach EN ISO 9969
Farbe : blau
Gewicht : 13 kg
Gewicht mit Verpackung : 13,5 kg
Nennweite : 63 mm
Innendurchmesser : 51,5 mm
Länge : 50.000 mm
Breite : 64 mm
Höhe : 64 mm
Tiefe : 50.000 mm
Breite mit Verpackung : 1.040 mm
Höhe mit Verpackung : 360 mm
Tiefe mit Verpackung : 1.040 mm
Minimaler Biegeradius : 260 mm
Umgebungstemperatur : -20  C bis 60  C
Verpackungseinheit : 1 Rolle a 50 m
Sortiment : K
GTIN (EAN) : 4012799520900
Hersteller: MAICO
MA-FR63 Flexrohr
Artikelnummer: 0152.0090
Menge: 1,000 Stck

**10.347 MA-FR75 Flexrohr Flexibles PE-HD Rohr, Länge 50 m, Außendurchmesser 75 mm, max. 30 m3/h**
Besonders flexible Rohrleitungen.
Speziell entwickelt für Lüftungsanwendungen.
Geruchsneutral und antistatisch behandelt.
Geringer Strömungswiderstand bei guter
Geräuschdämpfung.
Hygienisch unbedenklich.
Innenwand ist aus Polyethylen (PE) +
antibakterielle/antischimmelnde Additive.
Geringe Schmutzablagerungen.
Rohr ist außen gewellt.
Einfache Montage, da das Rohr vom Luftverteiler bis zum
Zu- oder Abluftventil auf Grund seiner Biegsamkeit am
Stück verlegt werden kann.
Druckstabil zum Einbetonieren in
Filigran-Geschossdecke.
Technische Daten
Luftrichtung : Be- und Entlüftung
Volumenstrom : 30 m3/h (empfohlen)
Einbauort : Decke / Fußboden / Wand
Material : Polyethylen (PE)
Kunststoffangaben : PVC-frei
Brandverhalten : Normalentflammbarer Baustoff
(Brandverhalten E gemäß DIN EN 13501-1: 2010)
Ringsteifigkeit : < 10kN/m2 nach EN ISO 9969
Farbe : blau
Gewicht : 16 kg
Gewicht mit Verpackung : 16,5 kg
Nennweite : 75 mm
Innendurchmesser : 61,5 mm
Länge : 50.000 mm
Breite : 76 mm
Höhe : 76 mm
Tiefe : 50.000 mm
Breite mit Verpackung : 1.145 mm
Höhe mit Verpackung : 385 mm
Tiefe mit Verpackung : 1.145 mm
Minimaler Biegeradius : 290 mm
Umgebungstemperatur : -20  C bis 60  C
Verpackungseinheit : 1 Rolle a 50 m
Sortiment : K
GTIN (EAN) : 4012799520917
Hersteller: MAICO
MA-FR75 Flexrohr
Artikelnummer: 0152.0091
Menge: 1,000 Stck

**10.348 MA-FR90 Flexrohr Flexibles PE-HD Rohr, Länge 50 m, Außendurchmesser 90 mm, max. 50 m3/h**
Besonders flexible Rohrleitungen.
Speziell entwickelt für Lüftungsanwendungen.
Geruchsneutral und antistatisch behandelt.
Geringer Strömungswiderstand bei guter
Geräuschdämpfung.
Hygienisch unbedenklich.
Innenwand ist aus Polyethylen (PE) +
antibakterielle/antischimmelnde Additive.
Geringe Schmutzablagerungen.
Rohr ist außen gewellt.
Einfache Montage, da das Rohr vom Luftverteiler bis zum
Zu- oder Abluftventil auf Grund seiner Biegsamkeit am
Stück verlegt werden kann.
Druckstabil zum Einbetonieren in
Filigran-Geschossdecke.
Technische Daten
Luftrichtung : Be- und Entlüftung
Volumenstrom : 50 m3/h (empfohlen)
Einbauort : Decke / Fußboden / Wand
Material : Polyethylen (PE)
Kunststoffangaben : PVC-frei
Brandverhalten : Normalentflammbarer Baustoff
(Brandverhalten E gemäß DIN EN 13501-1: 2010)
Ringsteifigkeit : < 10kN/m2 nach EN ISO 9969
Farbe : blau
Gewicht : 22 kg
Gewicht mit Verpackung : 22,5 kg
Nennweite : 90 mm
Innendurchmesser : 75,7 mm
Länge : 50.000 mm
Breite : 90 mm
Höhe : 90 mm
Tiefe : 50.000 mm
Breite mit Verpackung : 1.330 mm
Höhe mit Verpackung : 400 mm
Tiefe mit Verpackung : 1.330 mm
Minimaler Biegeradius : 330 mm
Umgebungstemperatur : -20  C bis 60  C
Verpackungseinheit : 1 Rolle a 50 m
Sortiment : K
GTIN (EAN) : 4012799520924
Hersteller: MAICO
MA-FR90 Flexrohr
Artikelnummer: 0152.0092
Menge: 1,000 Stck

**10.349 MA-D63 Dichtring Dichtringe DN63 für die einfache und luftdichte Verbindung von Flexroh**
Dichtring DN63 aus Silikon für die einfache und
luftdichte Verbindung von Flexrohren DN63 u.
MAICOAir-Systembauteilen DN63.
Dichtring DN63 bestehend aus: 1 Dichtring DN63.
Farbe schwarz.
Verpackungseinheit: 10 Stück.
Technische Daten
Einbauort : Decke / Wand / Fussboden
Material : Silikon
Farbe : schwarz
Gewicht : 0,01 kg
Gewicht mit Verpackung : 0,07 kg
Nennweite : 63 mm
Geeignet für Nennweite : 63 mm
Breite : 58 mm
Höhe : 8 mm
Tiefe : 58 mm
Breite mit Verpackung : 80 mm
Höhe mit Verpackung : 45 mm
Tiefe mit Verpackung : 140 mm
Verpackungseinheit : 10 Stück
Sortiment : K
GTIN (EAN) : 4012799993131
Hersteller: MAICO
MA-D63 Dichtring
Artikelnummer: 0175.0333
Menge: 1,000 Stck

**10.350 MA-D75 Dichtring Dichtringe DN75 für die einfache und luftdichte Verbindung von Flexroh**
Dichtring DN75 aus Silikon für die einfache und
luftdichte Verbindung von Flexrohren DN75 u.
MAICOAir-Systembauteilen DN75.
Dichtring DN75 bestehend aus: 1 Dichtring DN75.
Farbe schwarz.
Verpackungseinheit: 10 Stück.
Technische Daten
Einbauort : Decke / Wand / Fussboden
Material : Silikon
Farbe : schwarz
Gewicht : 0,07 kg
Gewicht mit Verpackung : 0,08 kg
Nennweite : 75 mm
Geeignet für Nennweite : 75 mm
Breite : 70 mm
Höhe : 10 mm
Tiefe : 70 mm
Breite mit Verpackung : 92 mm
Höhe mit Verpackung : 50 mm
Tiefe mit Verpackung : 140 mm
Verpackungseinheit : 10 Stück
Sortiment : K
GTIN (EAN) : 4012799993148
Hersteller: MAICO
MA-D75 Dichtring
Artikelnummer: 0175.0334
Menge: 1,000 Stck

**10.351 MA-D90 Dichtring Dichtringe DN90 für die einfache und luftdichte Verbindung von Flexroh**
Dichtring DN90 aus Silikon für die einfache und
luftdichte Verbindung von Flexrohren DN90 u.
MAICOAir-Systembauteilen DN90.
Dichtring DN90 bestehend aus: 1 Dichtring DN90.
Farbe schwarz.
Verpackungseinheit: 10 Stück.
Technische Daten
Einbauort : Decke / Wand / Fussboden
Material : Silikon
Farbe : schwarz
Gewicht : 0,01 kg
Gewicht mit Verpackung : 0,1 kg
Nennweite : 90 mm
Geeignet für Nennweite : 90 mm
Breite : 85 mm
Höhe : 10 mm
Tiefe : 85 mm
Breite mit Verpackung : 110 mm
Höhe mit Verpackung : 50 mm
Tiefe mit Verpackung : 140 mm
Verpackungseinheit : 10 Stück
Sortiment : K
GTIN (EAN) : 4012799993155
Hersteller: MAICO
MA-D90 Dichtring
Artikelnummer: 0175.0335
Menge: 1,000 Stck

**10.352 MA-M63 Verbindungsmuffe Verbindungsmuffe DN63 aus Kunststoff für die einfache und luftdichte V**
Verbindungsmuffe DN63 aus recyclebarem Kunststoff für
die einfache und luftdichte Verbindung von Flexrohren
DN63.
Verbindungsmuffe DN63 bestehend aus: 2 Dichtringe DN63,
2 lösbaren Sicherungs-Klammern DN63 zum Befestigen der
Flexrohre.
Farbe weiß/leicht transparent.
Mit Einsteck-Sichtkontrolle für passgenauen und
kontrollierten Flexrohr-Einschub.
Verpackungseinheit: 1 Stück.
Technische Daten
Einbauort : Decke / Wand / Fussboden
Material : Polypropylen (PP)
Farbe : weiß - transparent
Gewicht : 0,07 kg
Gewicht mit Verpackung : 0,09 kg
Nennweite : 63 mm
Geeignet für Nennweite : 63 mm
Breite : 71 mm
Höhe : 71 mm
Tiefe : 82 mm
Breite mit Verpackung : 120 mm
Höhe mit Verpackung : 120 mm
Tiefe mit Verpackung : 120 mm
Verpackungseinheit : 1 Stück
Sortiment : K
GTIN (EAN) : 4012799992998
Hersteller: MAICO
MA-M63 Verbindungsmuffe
Artikelnummer: 0059.2130
Menge: 1,000 Stck

**10.353 MA-M75 Verbindungsmuffe Verbindungsmuffe DN75 aus Kunststoff für die einfache und luftdichte V**
Verbindungsmuffe DN75 aus recyclebarem Kunststoff für
die einfache und luftdichte Verbindung von Flexrohren
DN75.
Verbindungsmuffe DN75 bestehend aus: 2 Dichtringe DN75,
2 lösbaren Sicherungs-Klammern DN75 zum Befestigen der
Flexrohre.
Farbe weiß/leicht transparent.
Mit Einsteck-Sichtkontrolle für passgenauen und
kontrollierten Flexrohr-Einschub.
Verpackungseinheit: 1 Stück.
Technische Daten
Einbauort : Decke / Wand / Fussboden
Material : Polypropylen (PP)
Farbe : weiß - transparent
Gewicht : 0,08 kg
Gewicht mit Verpackung : 0,1 kg
Nennweite : 75 mm
Geeignet für Nennweite : 75 mm
Breite : 82 mm
Höhe : 82 mm
Tiefe : 96 mm
Breite mit Verpackung : 140 mm
Höhe mit Verpackung : 140 mm
Tiefe mit Verpackung : 140 mm
Verpackungseinheit : 1 Stück
Sortiment : K
GTIN (EAN) : 4012799993001
Hersteller: MAICO
MA-M75 Verbindungsmuffe
Artikelnummer: 0059.2131
Menge: 1,000 Stck

**10.354 MA-M90 Verbindungsmuffe Verbindungsmuffe DN90 aus Kunststoff für die einfache und luftdichte V**
Verbindungsmuffe DN90 aus recyclebarem Kunststoff für
die einfache und luftdichte Verbindung von Flexrohren
DN90.
Verbindungsmuffe DN90 bestehend aus: 2 Dichtringe DN90,
2 lösbaren Sicherungs-Klammern DN90 zum Befestigen der
Flexrohre.
Farbe weiß/leicht transparent.
Mit Einsteck-Sichtkontrolle für passgenauen und
kontrollierten Flexrohr-Einschub.
Verpackungseinheit: 1 Stück.
Technische Daten
Einbauort : Decke / Wand / Fussboden
Material : Polypropylen (PP)
Farbe : weiß - transparent
Gewicht : 0,1 kg
Gewicht mit Verpackung : 0,12 kg
Nennweite : 90 mm
Geeignet für Nennweite : 90 mm
Breite : 98 mm
Höhe : 98 mm
Tiefe : 96 mm
Breite mit Verpackung : 150 mm
Höhe mit Verpackung : 150 mm
Tiefe mit Verpackung : 150 mm
Verpackungseinheit : 1 Stück
Sortiment : K
GTIN (EAN) : 4012799993018
Hersteller: MAICO
MA-M90 Verbindungsmuffe
Artikelnummer: 0059.2132
Menge: 1,000 Stck

**10.355 MA-KL63 Klammer Klammern DN63 aus Kunststoff zur Arretierung von Flexrohren DN63 in an**
mmer DN63 aus Kunststoff zur Arretierung von Flexrohren
DN63 in anderen MAICOAir-Systembauteilen DN63.
Klammer DN63 bestehend aus: 1 Klammer DN63.
Farbe schwarz.
Verpackungseinheit: 10 Stück.
Technische Daten
Einbauort : Decke / Wand / Fussboden
Material : Kunststoff
Farbe : schwarz
Gewicht : 0,01 kg
Gewicht mit Verpackung : 0,06 kg
Nennweite : 63 mm
Geeignet für Nennweite : 63 mm
Breite : 63 mm
Höhe : 7 mm
Tiefe : 66 mm
Breite mit Verpackung : 80 mm
Höhe mit Verpackung : 45 mm
Tiefe mit Verpackung : 140 mm
Verpackungseinheit : 10 Stück
Sortiment : K
GTIN (EAN) : 4012799993032
Hersteller: MAICO
MA-KL63 Klammer
Artikelnummer: 0059.2134
Menge: 1,000 Stck

**10.356 MA-KL75 Klammer Klammern DN75 aus Kunststoff zur Arretierung von Flexrohren DN75 in an**
Klammer DN75 aus Kunststoff zur Arretierung von
Flexrohren DN75 in anderen MAICOAir-Systembauteilen
DN75.
Klammer DN75 bestehend aus: 1 Klammer DN75.
Farbe schwarz.
Verpackungseinheit: 10 Stück.
Technische Daten
Einbauort : Decke / Wand / Fussboden
Material : Kunststoff
Farbe : schwarz
Gewicht : 0,08 kg
Gewicht mit Verpackung : 0,1 kg
Nennweite : 75 mm
Geeignet für Nennweite : 75 mm
Breite : 76 mm
Höhe : 9 mm
Tiefe : 79 mm
Breite mit Verpackung : 92 mm
Höhe mit Verpackung : 50 mm
Tiefe mit Verpackung : 140 mm
Verpackungseinheit : 10 Stück
Sortiment : K
GTIN (EAN) : 4012799993049
Hersteller: MAICO
MA-KL75 Klammer
Artikelnummer: 0059.2135
Menge: 1,000 Stck

**10.357 MA-KL90 Klammer Klammern DN90 aus Kunststoff zur Arretierung von Flexrohren DN90 in an**
Klammer DN90 aus Kunststoff zur Arretierung von
Flexrohren DN90 in anderen MAICOAir-Systembauteilen
DN90.
Klammer DN90 bestehend aus: 1 Klammer DN90.
Farbe schwarz.
Verpackungseinheit: 10 Stück.
Technische Daten
Einbauort : Decke / Wand / Fussboden
Material : Kunststoff
Farbe : schwarz
Gewicht : 0,01 kg
Gewicht mit Verpackung : 0,15 kg
Nennweite : 90 mm
Geeignet für Nennweite : 90 mm
Breite : 91 mm
Höhe : 10 mm
Tiefe : 95 mm
Breite mit Verpackung : 110 mm
Höhe mit Verpackung : 50 mm
Tiefe mit Verpackung : 140 mm
Verpackungseinheit : 10 Stück
Sortiment : K
GTIN (EAN) : 4012799993056
Hersteller: MAICO
MA-KL90 Klammer
Artikelnummer: 0059.2136
Menge: 1,000 Stck

**10.358 MA-AÜ125 Anschluss-Übergang Anschluss-Übergang DN125 aus Kunststoff für Flach-Verteiler/Flach-Dopp**
Anschluss-Übergang DN125 aus recyclebarem Kunststoff
für Flach-Luftverteiler/Flach-Doppelverteiler.
Anschluss-Übergang bestehend aus: 1 Anschlussübergang
DN125, 1 Enddeckel DN125.
Farbe anthrazit.
Verpackungseinheit: 1 Stück.
Technische Daten
Einbauort : Wand / Decke / Fussboden
Material : Polypropylen (PP)
Farbe : Anthrazit
Gewicht : 0,17 kg
Gewicht mit Verpackung : 0,2 kg
Anschlussdurchmesser : 125 mm
Geeignet für Nennweite : 125 mm
Breite : 200 mm
Höhe : 58 mm
Tiefe : 200 mm
Breite mit Verpackung : 250 mm
Höhe mit Verpackung : 100 mm
Tiefe mit Verpackung : 250 mm
Verpackungseinheit : 1 Stück
Sortiment : K
GTIN (EAN) : 4012799993094
Hersteller: MAICO
MA-AÜ125 Anschluss-Übergang
Artikelnummer: 0059.2140
Menge: 1,000 Stck

**10.359 MA-AÜ160 Anschluss-Übergang Anschluss-Übergang DN160 aus Kunststoff für Flach-Verteiler/Flach-Dopp**
Anschluss-Übergang DN160 aus recyclebarem Kunststoff
für Flach-Luftverteiler/Flach-Doppelverteiler.
Anschluss-Übergäng bestehend aus: 1 Anschlussübergang
DN160, 1 Enddeckel DN160.
Farbe anthrazit.
Verpackungseinheit: 1 Stück.
Technische Daten
Einbauort : Wand / Decke / Fussboden
Material : Polypropylen (PP)
Farbe : Anthrazit
Gewicht : 0,18 kg
Gewicht mit Verpackung : 0,2 kg
Anschlussdurchmesser : 160 mm
Geeignet für Nennweite : 160 mm
Breite : 200 mm
Höhe : 59 mm
Tiefe : 200 mm
Breite mit Verpackung : 250 mm
Höhe mit Verpackung : 100 mm
Tiefe mit Verpackung : 250 mm
Verpackungseinheit : 1 Stück
Sortiment : K
GTIN (EAN) : 4012799993100
Hersteller: MAICO
MA-AÜ160 Anschluss-Übergang
Artikelnummer: 0059.2141
Menge: 1,000 Stck

**10.360 MA-AÜ180 Anschluss-Übergang Anschluss-Übergang DN180 aus Kunststoff für Flach-Verteiler/Flach-Dopp**
Anschluss-Übergang DN180 aus recyclebarem Kunststoff
für Flach-Luftverteiler/Flach-Doppelverteiler.
Anschluss-Übergäng bestehend aus: 1 Anschlussübergang
DN180, 1 Enddeckel DN180.
Farbe anthrazit.
Verpackungseinheit: 1 Stück.
Technische Daten
Einbauort : Decke / Wand / Fussboden
Material : Polypropylen (PP)
Farbe : Anthrazit
Gewicht : 0,18 kg
Gewicht mit Verpackung : 0,21 kg
Anschlussdurchmesser : 180 mm
Geeignet für Nennweite : 180 mm
Breite : 200 mm
Höhe : 59 mm
Tiefe : 200 mm
Breite mit Verpackung : 250 mm
Höhe mit Verpackung : 100 mm
Tiefe mit Verpackung : 250 mm
Verpackungseinheit : 1 Stück
Sortiment : K
GTIN (EAN) : 4012799993117
Hersteller: MAICO
MA-AÜ180 Anschluss-Übergang
Artikelnummer: 0059.2142
Menge: 1,000 Stck

**10.361 MA-VD63 Verschlussdeckel Verschlussdeckel DN63 aus Kunststoff zum Verschluss von Anschlusstutze**
Verschlussdeckel DN63 aus Kunststoff zum Verschluss von
Anschlusstutzen DN63 bei anderen
MAICOAir-Systembauteilen DN63.
Verschlussdeckel DN63 bestehend aus: 1 Verschlussdeckel
DN63.
Farbe anthrazit.
Verpackungseinheit: 10 Stück.
Technische Daten
Einbauort : Decke / Wand / Fussboden
Material : Kunststoff
Farbe : Anthrazit
Gewicht : 0,01 kg
Gewicht mit Verpackung : 0,15 kg
Nennweite : 63 mm
Geeignet für Nennweite : 63 mm
Breite : 71 mm
Höhe : 66 mm
Tiefe : 39 mm
Breite mit Verpackung : 150 mm
Höhe mit Verpackung : 150 mm
Tiefe mit Verpackung : 150 mm
Verpackungseinheit : 10 Stück
Sortiment : K
GTIN (EAN) : 4012799993063
Hersteller: MAICO
MA-VD63 Verschlussdeckel
Artikelnummer: 0059.2137
Menge: 1,000 Stck

**10.362 MA-VD75 Verschlussdeckel Verschlussdeckel DN75 aus Kunststoff zum Verschluss von Anschlusstutze**
Verschlussdeckel DN75 aus Kunststoff zum Verschluss von
Anschlusstutzen DN75 bei anderen
MAICOAir-Systembauteilen DN75.
Verschlussdeckel DN75 bestehend aus: 1 Verschlussdeckel
DN75.
Farbe anthrazit.
Verpackungseinheit: 10 Stück.
Technische Daten
Einbauort : Decke / Wand / Fussboden
Material : Kunststoff
Farbe : Anthrazit
Gewicht : 0,02 kg
Gewicht mit Verpackung : 0,21 kg
Nennweite : 75 mm
Geeignet für Nennweite : 75 mm
Breite : 68 mm
Höhe : 80 mm
Tiefe : 44 mm
Breite mit Verpackung : 150 mm
Höhe mit Verpackung : 150 mm
Tiefe mit Verpackung : 150 mm
Verpackungseinheit : 10 Stück
Sortiment : K
GTIN (EAN) : 4012799993070
Hersteller: MAICO
MA-VD75 Verschlussdeckel
Artikelnummer: 0059.2138
Menge: 1,000 Stck

**10.363 MA-VD90 Verschlussdeckel Verschlussdeckel DN90 aus Kunststoff zum Verschluss von Anschlusstutze**
Verschlussdeckel DN90 aus Kunststoff zum Verschluss von
Anschlusstutzen DN90 bei anderen
MAICOAir-Systembauteilen DN90.
Verschlussdeckel DN90 bestehend aus: 1 Verschlussdeckel
DN90.
Farbe anthrazit.
Verpackungseinheit: 10 Stück.
Technische Daten
Einbauort : Decke / Wand / Fussboden
Material : Kunststoff
Farbe : Anthrazit
Gewicht : 0,02 kg
Gewicht mit Verpackung : 0,25 kg
Nennweite : 90 mm
Geeignet für Nennweite : 90 mm
Breite : 107 mm
Höhe : 95 mm
Tiefe : 47 mm
Breite mit Verpackung : 150 mm
Höhe mit Verpackung : 150 mm
Tiefe mit Verpackung : 150 mm
Verpackungseinheit : 10 Stück
Sortiment : K
GTIN (EAN) : 4012799993087
Hersteller: MAICO
MA-VD90 Verschlussdeckel
Artikelnummer: 0059.2139
Menge: 1,000 Stck

**10.364 MA-VD200 Verschlussdeckel Verschlussdeckel DN200 aus Kunststoff für Flachverteiler MA-FV/Flach-D**
Verschlussdeckel DN200 aus Kunststoff für
Flach-Verteiler MA-FV und Flach-Doppelverteiler MA-FDV.
Verschlussdeckel DN200 bestehend aus: 1
Verschlussdeckel DN200.
Farbe anthrazit.
Verpackungseinheit: 1 Stück.
Technische Daten
Einbauort : Decke / Wand / Fussboden
Material : Kunststoff
Farbe : Anthrazit
Gewicht : 0,12 kg
Gewicht mit Verpackung : 0,15 kg
Nennweite : 200 mm
Geeignet für Nennweite : 200 mm
Breite : 199 mm
Höhe : 199 mm
Tiefe : 15 mm
Breite mit Verpackung : 250 mm
Höhe mit Verpackung : 250 mm
Tiefe mit Verpackung : 20 mm
Verpackungseinheit : 1 Stück
Sortiment : K
GTIN (EAN) : 4012799993124
Hersteller: MAICO
MA-VD200 Verschlussdeckel
Artikelnummer: 0059.2143
Menge: 1,000 Stck

**10.365 RV 2 Endmontage-Set Endmontage-Set für Einzelraumlüftungsgerät RotationVent RV 2 mit Wärme**
Merkmale:
Endmontage-Set für Einzelraumlüftungsgerät RotationVent
RV 2 mit Wärmerückgewinnung, bestehend aus
Ventilatoreinheit, Kunststoff-Wärmetauscher,
Innenabdeckung, 1 x ISO Coarse 30 % (G2) Filter und 1 x
ISO Coarse 45 % (G3) Filter, sodass die Luft in beide
Richtungen gefiltert wird.
Mit den RV 2 Geräten kann ein komplettes Lüftungssystem
nach DIN 1946-6 inkl. Abluftgeräten über eine zentrale
Steuerung (RLS 45 K) aufgebaut werden.
Um eine effiziente Lüftung zu erreichen, empfehlen wir
die Geräte paarweise zu betreiben.
In bestimmten Systemkombinationen ist auch eine
ungerade Anzahl von Geräten möglich.
Besondere Eigenschaften :
Flexible Einbaumöglichkeiten mittels verschiedener
Vormontage-Sets. Über eine Positionierung in der
Außenwand, rund ums Fenster oder in die Fensterlaibung
integriert sich das RV 2 unauffällig in den Innenraum.
Der innovative Ansatz einer sich um die eigene Achse
drehender Ventilatoreinheit führt zum Entfall des
typischen Umschaltgeräusches von
Einzelraumlüftungsgeräten.
Durch ein Eindrehen der Ventilatoreinheit wird nach
Ausschalten des RV 2 Geräts der Luftkanal verschlossen.
Diese Funktion gleicht einer automatischen
Verschlussklappe.
Mittels der sehr leisen und energiesparenden Motoren,
einem sehr guten sensorgeführten Betrieb erreichen die
RV 2 Geräte die Energieeffizienzklasse A+.
Die Ventilatoreinheit kann werkzeuglos zu
Reinigungszwecken und zum Filterwechsel ausgebaut
werden. Die zwei Filter sind ebenfalls werkzeuglos
wechselbar.
Der Wärmetauscher kann mit Hilfe eines Werkzeugs zu
Reinigungszwecken von der Ventilatoreinheit getrennt
werden.
Die Geräte können in 5 verschiedenen Lüftungsstufen
15/22/30/36/42 m3/h und in 3 Betriebsprogrammen
Dauerentlüftung mit Wärmerückgewinnung, Querlüftung und  0
sensorgeführter Autobetrieb betrieben werden.
Strömungsoptimierte Außenabdeckungen halten die Abluft
von der Außenfassade fern.
Die Abführung potenziellen Kondensats erfolgt über eine
integrierte Kondensatabtropfkante in der
Außenabdeckung.
Übersichtliche Inbetriebnahme-Software und PlugPlay
Funktion für Standardanwendungen erleichtern die
Inbetriebnahme. Einstellungen können gespeichert und
auf weitere Steuerungen übertragen werden.
Notwendiges Zubehör :
Vormontage-Set RV 2 (VH, VV, VLR, VLL, VS)
Raumluftsteuerung RLS 45 K
Über RLS: Außenabdeckungen RV 2 (AH, AV, AL, VS 90E)
Optionales Zubehör:
Raumluftsteuerung RLS 45 K
Leistungsteil PP 45 LT
Feuchtesensor PP 45 HY
Feuchtesensor PP 45 HYI
CO2-Sensor PP 45 CO2
VOC-Sensor PP 45 VOC
Montagehinweise:
Montage erfolgt in 2 Schritten:
Einbau eines RotationVent RV 2 Vormontage-Sets.
Die Montagehülse ist mit Putzschutzdeckeln vor
Verunreinigungen geschützt.
Anschließend folgt die Integration des Endmontage-Sets
und die Anbringung der Außenabdeckung.
Keine Rohrverlegung notwendig.
Keine Einregulierung der Anlage notwendig.
Elektrischer Anschluss:
Das Gerät wird betriebsfertig montiert geliefert.
Elektrischer Anschluss erfolgt mittels Steckverbindung.
Verbindung zur Raumluftsteuerung RLS 45 K über
Steuerleitungen.
Die 12 VDC Stromleitung der Raumluftsteuerung RLS 45 K
zum Gerät ist gleichzeitig die Steuerleitung.
Technische Daten
Fördervolumen : 15 m3/h / 22 m3/h / 30 m3/h / 36 m3/h /
42 m3/h
Drehzahl : 3.800 1/min
SEC average : -37,78 kWh/(m2*a)
Energieeffizienzklasse : A
Bemessungsspannung : 12 V DC
SPI-Wert nach DIN EN 13141-7 (A7) : 0,14 Wh/m3
Maximale Leistungsaufnahme : 1,2 W / 1,4 W / 1,9 W /
2,2 W / 2,5 W
Schutzart : IP 00
Einbauort : Wand
Material : Kunststoff
Material Gehäuse : Kunststoff
Material Wärmetauscher : Kunststoff
Farbe : ähnlich verkehrsweiß RAL 9016
Gewicht : 2,5 kg
Gewicht mit Verpackung : 3 kg
Filterart : Außen- und Abluftfilter
Filterklasse : ISO Coarse 45% (G3) / ISO Coarse 30%
(G2)
Breite : 310 mm
Höhe : 87 mm
Tiefe : 305 mm
Breite mit Verpackung : 315 mm
Höhe mit Verpackung : 150 mm
Tiefe mit Verpackung : 400 mm
Wandstärke : 365 - 500 mm
Fördermitteltemperatur bei IMax : 40  C
Umgebungstemperatur : 40  C bis -15  C
Wärmebereitstellungsgrad beim Referenzvolumenstrom
nachDIN EN 13141-8 : 83 %
Schalldruckpegel : 19 dB(A) / 24 dB(A) / 25 dB(A) / 29
dB(A) / 31 dB(A) (Abstand 1 m, Freifeldbedingungen)
Bewertete max. Element-Normschallpegeldifferenz Dn,w :
(gemessen mit RV 2 VH, 48 dB geschlossen, 39 dB offen;
gemessen mit RV 2 VV, 48 dB geschlossen, 39 dB offen;
gemessen mit RV 2 VLL, 50 dB geschlossen, 45 dB offen;
gemessen mit RV 2 VLR, 50 dB geschlossen, 45 dB offen;
gemessen mit RV 2 VS, 56 dB geschlossen, 47 dB offen)
Bewertetes Schalldämmmass Rw,R : (gemessen mit RV 2 VH,
24,5 dB geschlossen, 15,5 dB offen; gemessen mit RV 2
VV, 24,5 dB geschlossen, 15,5 dB offen; gemessen mit RV
2 VLL, 27,5 dB geschlossen, 22,5 dB offen; gemessen mit
RV 2 VLR, 27,5 dB geschlossen, 22,5 dB offen; gemessen
mit RV 2 VS, 32,5 dB geschlossen, 23,5 dB offen)
Verpackungseinheit : 1 Stück
Sortiment : N
GTIN (EAN) : 4012799956655
Hersteller: MAICO
RV 2 Endmontage-Set
Artikelnummer: 0095.0665
Menge: 1,000 Stck

**10.366 RV 2 VH Vormontage-Set Vormontage-Set Horizontal als notwendiges Zubehör für den Einbau von R**
Vormontage-Set für Lüftungsgerät RotationVent RV 2.
Verfügbare Versionen: horizontal, vertikal, Laibung
(links/rechts) und serielle Sanierung.
Technische Daten
Einbauort : Außenwand
Material : EPS, Kunststoff
Farbe : rotbraun
Gewicht : 0,6 kg
Gewicht mit Verpackung : 1 kg
Breite : 358 mm
Höhe : 125 mm
Tiefe : 500 mm
Breite mit Verpackung : 392 mm
Höhe mit Verpackung : 150 mm
Tiefe mit Verpackung : 560 mm
Verpackungseinheit : 1 Stück
Sortiment : N
GTIN (EAN) : 4012799926191
Hersteller: MAICO
RV 2 VH Vormontage-Set
Artikelnummer: 0092.0619
Menge: 1,000 Stck

**10.367 RV 2 VV Vormontage-Set Vormontage-Set Vertikal als notwendiges Zubehör für den Einbau von RV**
Vormontage-Set für Lüftungsgerät RotationVent RV 2.
Verfügbare Versionen: horizontal, vertikal, Laibung
(links/rechts) und serielle Sanierung.
Technische Daten
Einbauort : Außenwand
Material : EPS, Kunststoff
Farbe : rotbraun
Gewicht : 0,8 kg
Gewicht mit Verpackung : 1,8 kg
Breite : 140 mm
Höhe : 358 mm
Tiefe : 500 mm
Breite mit Verpackung : 400 mm
Höhe mit Verpackung : 185 mm
Tiefe mit Verpackung : 560 mm
Verpackungseinheit : 1 Stück
Sortiment : N
GTIN (EAN) : 4012799926207
Hersteller: MAICO
RV 2 VV Vormontage-Set
Artikelnummer: 0092.0620
Menge: 1,000 Stck

**10.368 RV 2 VLR Vormontage-Set Vormontage-Set Laibung rechts als notwendiges Zubehör für den Einbau v**
Vormontage-Set für Lüftungsgerät RotationVent RV 2.
Verfügbare Versionen: horizontal, vertikal, Laibung
(links/rechts) und serielle Sanierung.
Technische Daten
Einbauort : Außenwand
Material : EPS, Kunststoff
Farbe : rotbraun
Gewicht : 1 kg
Gewicht mit Verpackung : 2 kg
Breite : 160 mm
Höhe : 398 mm
Tiefe : 485 mm
Breite mit Verpackung : 435 mm
Höhe mit Verpackung : 185 mm
Tiefe mit Verpackung : 560 mm
Verpackungseinheit : 1 Stück
Sortiment : N
GTIN (EAN) : 4012799926214
Hersteller: MAICO
RV 2 VLR Vormontage-Set
Artikelnummer: 0092.0621
Menge: 1,000 Stck

**10.369 RV 2 VLL Vormontage-Set Vormontage-Set Laibung links als notwendiges Zubehör für den Einbau vo**
Vormontage-Set für Lüftungsgerät RotationVent RV 2.
Verfügbare Versionen: horizontal, vertikal, Laibung
(links/rechts) und serielle Sanierung.
Technische Daten
Einbauort : Außenwand
Material : EPS, Kunststoff
Farbe : rotbraun
Gewicht : 1 kg
Gewicht mit Verpackung : 2 kg
Breite : 160 mm
Höhe : 398 mm
Tiefe : 485 mm
Breite mit Verpackung : 435 mm
Höhe mit Verpackung : 185 mm
Tiefe mit Verpackung : 560 mm
Verpackungseinheit : 1 Stück
Sortiment : N
GTIN (EAN) : 4012799926221
Hersteller: MAICO
RV 2 VLL Vormontage-Set
Artikelnummer: 0092.0622
Menge: 1,000 Stck

**10.370 RV 2 VS Vormontage-Set Vormontage-Set Laibung links als notwendiges Zubehör für den Einbau vo**
Vormontage-Set für Lüftungsgerät RotationVent RV 2.
Verfügbare Versionen: horizontal, vertikal, Laibung
(links/rechts) und serielle Sanierung.
Technische Daten
Einbauort : Außenwand
Material : EPS, Kunststoff
Farbe : rotbraun
Gewicht : 0,5 kg
Gewicht mit Verpackung : 0,9 kg
Breite : 125 mm
Höhe : 358 mm
Tiefe : 500 mm
Breite mit Verpackung : 392 mm
Höhe mit Verpackung : 150 mm
Tiefe mit Verpackung : 560 mm
Verpackungseinheit : 1 Stück
Sortiment : N
GTIN (EAN) : 4012799926238
Hersteller: MAICO
RV 2 VS Vormontage-Set
Artikelnummer: 0092.0623
Menge: 1,000 Stck

**10.371 RV 2 AH Außenabdeckung Außenabdeckung horizontal, Kunststoff, Farbe verkehrsweiß ähnlich RAL**
Außenabdeckungen für Lüftungsgerät RotationVent RV 2.
Verfügbare Versionen: horizontal, vertikal, Laibung und
90  Umlenkung Serielle Sanierung.
Technische Daten
Einbauort : Außenwand
Material : Kunststoff
Farbe : ähnlich verkehrsweiß RAL 9016
Gewicht : 0,2 kg
Gewicht mit Verpackung : 0,25 kg
Breite : 130 mm
Höhe : 324 mm
Tiefe : 21 mm
Breite mit Verpackung : 135 mm
Höhe mit Verpackung : 327 mm
Tiefe mit Verpackung : 31 mm
Verpackungseinheit : 1 Stück
Sortiment : N
GTIN (EAN) : 4012799926245
Hersteller: MAICO
RV 2 AH Außenabdeckung
Artikelnummer: 0092.0624
Menge: 1,000 Stck

**10.372 RV 2 AV Außenabdeckung Außenabdeckung vertikal, Kunststoff, Farbe verkehrsweiß ähnlich RAL 90**
Außenabdeckungen für Lüftungsgerät RotationVent RV 2.
Verfügbare Versionen: horizontal, vertikal, Laibung und
90  Umlenkung Serielle Sanierung.
Technische Daten
Einbauort : Außenwand
Material : Kunststoff
Farbe : ähnlich verkehrsweiß RAL 9016
Gewicht : 0,2 kg
Gewicht mit Verpackung : 0,25 kg
Breite : 130 mm
Höhe : 324 mm
Tiefe : 21 mm
Breite mit Verpackung : 135 mm
Höhe mit Verpackung : 327 mm
Tiefe mit Verpackung : 31 mm
Verpackungseinheit : 1 Stück
Sortiment : N
GTIN (EAN) : 4012799926269
Hersteller: MAICO
RV 2 AV Außenabdeckung
Artikelnummer: 0092.0626
Menge: 1,000 Stck

**10.373 RV 2 AL Außenabdeckung Außenabdeckung Laibung, Kunststoff, Farbe verkehrsweiß ähnlich RAL 901**
Außenabdeckungen für Lüftungsgerät RotationVent RV 2.
Verfügbare Versionen: horizontal, vertikal, Laibung und
90  Umlenkung Serielle Sanierung.
Technische Daten
Einbauort : Außenwand
Material : Kunststoff
Farbe : ähnlich verkehrsweiß RAL 9016
Gewicht : 0,1 kg
Gewicht mit Verpackung : 0,15 kg
Breite : 32 mm
Höhe : 422 mm
Tiefe : 47 mm
Breite mit Verpackung : 37 mm
Höhe mit Verpackung : 407 mm
Tiefe mit Verpackung : 51,5 mm
Verpackungseinheit : 1 Stück
Sortiment : N
GTIN (EAN) : 4012799926283
Hersteller: MAICO
RV 2 AL Außenabdeckung
Artikelnummer: 0092.0628
Menge: 1,000 Stck

**10.374 RV 2 VS Umlenkung 90 Umlenkung für Vormontage-Set RV 2 VS für den Einsatz in der Seriel**
Außenabdeckungen für Lüftungsgerät RotationVent RV 2.
Verfügbare Versionen: horizontal, vertikal, Laibung,
Umlenkung für die Serielle Sanierung.
Außenabdeckungen für Lüftungsgerät RotationVent RV 2.
Verfügbare Versionen: horizontal, vertikal, Laibung und
90  Umlenkung Serielle Sanierung.
Technische Daten
Einbauort : Außenwand
Material : Kunststoff / Edelstahl
Farbe : Edelstahl
Gewicht : 1,2 kg
Gewicht mit Verpackung : 1,2 kg
Breite : 365 mm
Höhe : 125 mm
Tiefe : 450 mm
Breite mit Verpackung : 368 mm
Höhe mit Verpackung : 128 mm
Tiefe mit Verpackung : 453 mm
Verpackungseinheit : 1 Stück
Sortiment : N
GTIN (EAN) : 4012799926450
Hersteller: MAICO
RV 2 VS 90E Umlenkung
Artikelnummer: 0092.0645
Menge: 1,000 Stck

**10.375 RV 2 VS Montagebügel Optionale Montagebügel für die RV 2 VS 90 E und für RV 2 Vormontage-Se 0**
Optionale Montagebügel für die RV 2 VS 90 E und für RV  0
2 Vormontage-Sets (Inhalt: 4 Stk.).
Technische Daten
Einbauort : Außenwand
Material : Stahl
Farbe : Stahl
Gewicht : 0,1 kg
Gewicht mit Verpackung : 0,2 kg
Breite : 25 mm
Höhe : 154 mm
Tiefe : 15 mm
Breite mit Verpackung : 100 mm
Höhe mit Verpackung : 160 mm
Tiefe mit Verpackung : 60 mm
Verpackungseinheit : 4 Stück
Sortiment : N
GTIN (EAN) : 4012799926467
Hersteller: MAICO
RV 2 VS M Montagebügel
Artikelnummer: 0092.0646
Menge: 1,000 Stck

**10.376 RV 2 IC Luftfilter, Ersatz Ersatz-Luftfilter für Einzelraumlüftungsgerät RotationVent RV 2, Filte**
Ersatz-Luftfilter für Lüftungsgerät RotationVent RV 2.
Die ISO Coarse 30 % (G2) Filter werden außenseitig und
die ISO Coarse 45 % (G3) Filter innenseitig
installiert.
Technische Daten
Einbauort : Einzelraumlüftungsgerät
Material : Synthetik
Farbe : weiß
Gewicht : 0,04 kg
Gewicht mit Verpackung : 0,5 kg
Breite : 285 mm
Höhe : 73 mm
Tiefe : 15 mm
Breite mit Verpackung : 286 mm
Höhe mit Verpackung : 74 mm
Tiefe mit Verpackung : 150 mm
Verpackungseinheit : 10 Stück
Sortiment : N
GTIN (EAN) : 4012799926306
Hersteller: MAICO
RV 2 IC 45 Luftfilter, Ersatz
Artikelnummer: 0092.0630
Menge: 1,000 Stck

**10.377 RV 2 IC Luftfilter, Ersatz Ersatz-Luftfilter für Einzelraumlüftungsgerät RotationVent RV 2, Filte**
Ersatz-Luftfilter für Lüftungsgerät RotationVent RV 2.
Die ISO Coarse 30 % (G2) Filter werden außenseitig und
die ISO Coarse 45 % (G3) Filter innenseitig
installiert.
Technische Daten
Einbauort : Einzelraumlüftungsgerät
Material : Synthetik
Farbe : weiß
Gewicht : 0,04 kg
Gewicht mit Verpackung : 0,5 kg
Breite : 255 mm
Höhe : 85 mm
Tiefe : 10 mm
Breite mit Verpackung : 256 mm
Höhe mit Verpackung : 86 mm
Tiefe mit Verpackung : 100 mm
Verpackungseinheit : 10 Stück
Sortiment : N
GTIN (EAN) : 4012799926313
Hersteller: MAICO
RV 2 IC 30 Luftfilter, Ersatz
Artikelnummer: 0092.0631
Menge: 1,000 Stck

**10.378 RV 2 IC Luftfilter, Ersatz Waschbare Ersatz-Luftfilter für Einzelraumlüftungsgerät RotationVent R**
Ersatz-Luftfilter für Lüftungsgerät RotationVent RV 2.
Die ISO Coarse 30 % (G2) Filter werden außenseitig und
die ISO Coarse 45 % (G3) Filter innenseitig
installiert.
Technische Daten
Einbauort : Einzelraumlüftungsgerät
Material : Kunststoff
Farbe : schwarz
Gewicht : 0,04 kg
Gewicht mit Verpackung : 0,5 kg
Breite : 255 mm
Höhe : 85 mm
Tiefe : 6 mm
Breite mit Verpackung : 256 mm
Höhe mit Verpackung : 86 mm
Tiefe mit Verpackung : 80 mm
Verpackungseinheit : 10 Stück
Sortiment : N
GTIN (EAN) : 4012799926320
Hersteller: MAICO
RV 2 IC 30 W Luftfilter, Ersatz
Artikelnummer: 0092.0632
Menge: 1,000 Stck

**10.379 CPP 60 Einzelraumlüftungsgerät Innovatives Einzelraumlüftungsgerät CPP 60 mit Wärmerückgewinnung und**
Merkmale :
Innovatives Einzelraumlüftungsgerät CPP 60 mit
Wärmerückgewinnung und Radialventilator, bestehend aus
EPP Korpus, Kunststoffabdeckung, Ventilatoreinheit,
Keramik-Wärmetauscher, Innenabdeckung, 1 x ISO Coarse
30 % (G2) Filter und 1 x ISO Coarse 45 % (G3) Filter,
sodass die Luft doppelt gefiltert wird.
Mit CPP 60 Geräten kann ein komplettes Lüftungssystem
nach DIN 1946-6 inkl. Abluftgeräten über eine zentrale
Steuerung (RLS 45 K) aufgebaut werden.
Um eine effiziente Lüftung zu erreichen, empfehlen wir
die Geräte paarweise zu betreiben.
In bestimmten Systemkombinationen ist auch eine
ungerade Anzahl von Geräten möglich.
Besondere Eigenschaften:
Das CPP 60 ist ein PushPull Gerät mit integriertem
Radialventilator. Dieser besondere Einsatz liefert dem
CPP 60 eine Reihe einzigartiger Eigenschaften.
Dieser innovative Ansatz ermöglicht eine
volumenstromkonstante Belüftung von bis zu 60 m3/h. Die
daraus resultierende Druckstabilität von > 100 Pa führt
zu einer garantierten Belüftung unabhängig von
Wetterlage und Einbauort und -höhe.
Die integrierte Lüftungsklappe ermöglicht den Entfall
des typischen Umschaltgeräusches von PushPull -
Einzelraumlüftungsgeräten.
Mittels des sehr leisen und energiesparenden
Radialventilators, einem sehr guten sensorgeführten
Betrieb erreichen die CPP 60 Geräte die
Energieeffizienzklasse A.
Normschallpegeldifferenz; Schneckenführung /
Luftführung
Die Geräte können in 5 verschiedenen Lüftungsstufen
20/30/42/50/60 m3/h und in 3 Betriebsprogrammen
Dauerentlüftung mit Wärmerückgewinnung, Querlüftung und  0
sensorgeführter Autobetrieb betrieben werden.
Der simple Einbau als Aufputzversion mit einer
Kernbohrung von 140 mm erleichtert die Installation der
CPP 60 Geräte.
Die minimale Wandstärke der Außenwand beträgt in
Kombination mit der Außenabdeckung PP 45 AK 300 mm. Mit
Einsatz der Außenabdeckungen PP 45 AW/AE/AS reduziert
sich die benötigte Wandstärke auf 100 mm.
Filterwechsel und Entnahme des Wärmetauschers ist
werkzeuglos durchführbar. Das vereinfacht die Wartung
und Pflege des Geräts deutlich.
Übersichtliche Inbetriebnahme-Software und PlugPlay
Funktion für Standardanwendungen erleichtern die
Inbetriebnahme. Einstellungen können gespeichert und
auf weitere Steuerungen übertragen werden.
Notwendiges Zubehör:
Wärmegedämmte Wandhülse W 90
Außenabdeckung PP 45 AK/AW/AE/AS
Raumluftsteuerung RLS 45 K
Optionales Zubehör :
Leistungsteil PP 45 LT
Feuchtesensor PP 45 HY
Feuchtesensor PP 45 HYI
CO2-Sensor PP 45 CO2
VOC-Sensor PP 45 VOC
Montagehinweise :
Kernlochbohrung 140 mm und Einsatz der WW 90 Wandhülse.
Anbringung der Außenabdeckung.
Anbringung des Geräts als Aufputzvariante.
Inbetriebnahme.
Elektrischer Anschluss:
Anschluss der Radialventilatoreinheit mit 230 V.
Anschluss der Steuerung RLS 45 K per 12 VDC.
Verbindung zur Ventilatoreinheit und Raumluftsteuerung
RLS 45 K über steckbare Steuerleitungen.
Technische Daten
Fördervolumen : 20 m3/h / 30 m3/h / 42 m3/h / 50 m3/h /
60 m3/h
Drehzahl : 1.800 1/min
SEC average : -35,96 kWh/(m2*a)
Energieeffizienzklasse : A
Spannungsart : Wechselstrom
Bemessungsspannung : 230 V
Netzfrequenz : 50 Hz / 60 Hz
SPI-Wert nach DIN EN 13141-7 (A7) : 0,21 Wh/m3
Maximale Leistungsaufnahme : 1,7 W / 2,7 W / 3,9 W /
5,9 W / 8,2 W
Stand-By-Leistungsaufnahme : < 1 W
Schutzart : IP 00
Netzzuleitung : 3 x 1,5 mm2
Einbauort : Wand
Einbauart : Aufputz
Material : Kunststoff
Material Wärmetauscher : Keramik
Farbe : ähnlich verkehrsweiß RAL 9016
Gewicht : 5 kg
Gewicht mit Verpackung : 6,4 kg
Filterklasse : ISO Coarse 45% (G3) / ISO Coarse 30%
(G2)
Anschlussdurchmesser : 90 mm
Breite : 458 mm
Höhe : 593 mm
Tiefe : 195 mm
Breite mit Verpackung : 510 mm
Höhe mit Verpackung : 640 mm
Tiefe mit Verpackung : 240 mm
Wandstärke : 300 mm mit PP 45 AK/100 mm mit PP 45
AE/AW/AS
Fördermitteltemperatur : 40  C
Umgebungstemperatur : -20  C bis 40  C
Wärmebereitstellungsgrad beim Referenzvolumenstrom
nachDIN EN 13141-8 : 84,7 %
Filterüberwachung : zeitgesteuert
Schalldruckpegel : 18 dB(A) / 23 dB(A) / 31 dB(A) / 32
dB(A) / 36 dB(A) (Abstand 1 m, Freifeldbedingungen)
Bewertete max. Element-Normschallpegeldifferenz Dn,w :
48 dB (gemessen mit PP 45 AK; 49 dB gemessen mit PP 45
AE/AS/AW)
Verpackungseinheit : 1 Stück
Sortiment : N
GTIN (EAN) : 4012799956679
Hersteller: MAICO
CPP 60 Einzelraumlüftungsgerät
Artikelnummer: 0095.0667
Menge: 1,000 Stck

**10.380 CPP 60 I Luftfilter, Ersatz Ersatz-Innenfilter für Einzelraumlüftungsgerät CPP 60, Filterklasse IS**
Merkmale :
Innenfilter für CPP 60 eingefasst im Filterrahmen.
Filterklasse ISO Coarse 30 % (G2).
Verpackungseinheit 10 Stück.
Technische Daten
Einbauort : Einzelraumlüftungsgerät
Material : Synthetik
Farbe : weiß
Gewicht : 0,02 kg
Gewicht mit Verpackung : 0,16 kg
Filterklasse : ISO Coarse 30 % (G2)
Breite : 118 mm
Höhe : 160 mm
Tiefe : 10 mm
Breite mit Verpackung : 200 mm
Höhe mit Verpackung : 170 mm
Tiefe mit Verpackung : 120 mm
Verpackungseinheit : 10 Stück
Sortiment : N
GTIN (EAN) : 4012799322030
Hersteller: MAICO
CPP 60 IC30 Luftfilter, Ersatz
Artikelnummer: 0093.1765
Menge: 1,000 Stck

**10.381 CPP 60 I Luftfilter, Ersatz Ersatz-Außenfilter für Einzelraumlüftungsgerät CPP 60, Filterklasse IS**
Merkmale:
Außenfilter für CPP 60 eingefasst im Filterrahmen.
Filterklasse ISO Coarse 45 % (G3).
Verpackungseinheit 10 Stück.
Technische Daten
Einbauort : Einzelraumlüftungsgerät
Material : Synthetik
Farbe : weiß
Gewicht : 0,01 kg
Gewicht mit Verpackung : 0,12 kg
Filterklasse : ISO Coarse 45 % (G3)
Breite : 73 mm
Höhe : 180 mm
Tiefe : 10 mm
Breite mit Verpackung : 75 mm
Höhe mit Verpackung : 185 mm
Tiefe mit Verpackung : 120 mm
Verpackungseinheit : 10 Stück
Sortiment : N
GTIN (EAN) : 4012799322047
Hersteller: MAICO
CPP 60 IC45 Luftfilter, Ersatz
Artikelnummer: 0093.1766
Menge: 1,000 Stck

**10.382 PPB 30 K Endmontage-Set Endmontage-Set für Einzelraumlüftungsgerät PushPull Balanced PPB 30 K**
Zulassungen und Zertifikate:
Prüfbericht nach EN 13141-8.
Eintragung in TZWL Bulletin.
Wärmetauscher:
Mit den Hochleistungswärmetauschern und den
hocheffizienten EC-Ventilatoren erreichen die Geräte
einen Wärmebereitstellungsgrad von 73 % beim
Referenzvolumenstrom nach EN 13141-8.
Montagehinweise:
Montage erfolgt in 2 Schritten:
Einbau der Rohbauhülse PP 45 RHK (DN 160) oder PP 45
RHL (DN 160) sowie einer Außenabdeckung in eine
Kernlochbohrung DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Kondensatablauf:
Die Abführung des Kondensats erfolgt über eine
integrierte Kondensatabtropfkante in der
Außenabdeckung.
Besondere Eigenschaften:
Das PPB 30 K Gerät ist eine perfekte Ergänzung für PP
45 K/O Geräte um ein Lüftungssystem nach DIN 1946-6
über eine zentrale Steuerung (RLS 45 K) aufzubauen.
Die PPB 30 K Geräte haben serienmäßig einen
Feuchtesensor und sind primär für den Einbau in den
Ablufträumen konzipiert. Die Schutzart IP X4
erleichtert die Wahl des Montageortes im Bad.
Die Energieeffizienz vom PPB 30 K überzeugt mit einem
SPI-Wert von 0,19 Wh/m3.
Durch die energiesparenden Motoren, einem sehr guten
sensorgeführten Betrieb erreichen die Geräte die
Energieeffizienzklasse von A.
Das PPB 30 K Gerät kann in 5 Lüftungsstufen
5/12/18/22/26 m3/h und 3 Betriebsarten Dauerentlüftung
mit Wärmerückgewinnung, Querlüftung ohne
Wärmerückgewinnung und Automatikbetrieb betrieben
werden.
Die empfohlene Kombinationsmöglichkeit ist 2 x bzw. 4 x
PP 45 K/O + 1 x PPB 30 K + 1 x RLS 45 K.
In diesem Fall kann das PPB 30 K Gerät in zwei
verschiedenen Betriebsmodi betrieben werden. Im
Autobetrieb arbeitet das Gerät komplett autark in
Abhängigkeit des Feuchtewertes vom integrierten Sensor.
Im Autobetrieb werden von der Raumluftsteuerung RLS 45
K lediglich die Befehle "Extern Aus" und "Lüftungsstufe
0" ausgeführt. Im Systembetrieb arbeitet das Gerät
komplett nach Vorgaben der Raumluftsteuerung RLS 45 K.
Nur im Falle der Feuchtelast (Grenzwert einstellbar)
koppelt sich das Gerät vom System ab und startet die
Entfeuchtung.
Die Entfeuchtungsautomatik kann als
Intensivlüftungsbetrieb (Stufe 5 mit
Wärmerückgewinnung) oder als Abluftbetrieb (45 m3/h
ohne Wärmerückgewinnung) eingestellt werden.
Im Falle der Geruchslast kann der
Intensivlüftungsbetrieb (Stufe 5 mit
Wärmerückgewinnung) oder Abluftbetrieb (45 m3/h ohne
Wärmerückgewinnung) ebenso manuell mit einem
Taster/Schalter ausgelöst werden. Die Dauer dieser
Funktion ist einstellbar (Werkseinstellung = 10 min).
Im Falle des Abluftbetriebes vom PPB 30 K sorgen die an
der Raumluftsteuerung RLS 45 K angeschlossenen PP 45
K/O Geräte für die notwendige Zuluft. Die Kombination
von PPB 30 K und Abluftgeräten (z.B. ER/ECA) an einer
Raumluftsteuerung RLS 45 K ist nicht möglich.
Übersichtliche Inbetriebnahme-Software bei der
Verwendung der RLS 45 K Steuerung erleichtert die
Inbetriebnahme der PPB 30 K Geräte. Dabei können die
Einstellungen als Profile gespeichert und auf weitere
Steuerungen übertragen werden.
Strömungsoptimierte Außenabdeckungen im Zubehörprogramm
halten die Abluft von der Außenfassade fern.
Merkmale:
Endmontage-Set für das Einzelraumlüftungsgerät PushPull
Balanced PPB 30 mit zwei Ventilatoren, zwei
Keramik-Wärmeüberträger, Innenabdeckung und zwei
integrierten Filtern ISO Coarse 45 % (G3), so dass die
Luft in beide Richtungen gefiltert wird.
Notwendiges Zubehör:
Rohbauhülse RH 160 oder RH 160 L
Außenabdeckung PPB 30 AK, PPB 30 AE, PPB 30 AW oder PPB
30 AS
Raumluftsteuerung RLS 45 K. Mit einer Raumluftsteuerung
RLS 45 K kann man ein kabelgebundenes Lüftungssystem
aus PPB 30 und PP 45 Geräten aufbauen. Die maximale
Anzahl der eingesetzten Ventilatoren ist 6. Somit sind
verschiedene Kombinationen möglich, z.B. 2 x PP 45 K/O
+ 1 x PPB 30 K + 1 x RLS 45 K oder 3 x PPB 30 K + 1 x
RLS 45 K. Eine Kombination von PPB 30 K und RLS 45 O
ist nicht zulässig.
Optionales Zubehör:
Verlängerungsset PPB 30 VS
Mauerblock PP 45 MB
Ausgleichsrahmen PPB 30 ARE und PPB 30 ARW
Befestigungsblech PPB 30 ARE BB und PPB 30 ARW BB für
Ausgleichrahmen
Feuchtesensor PP 45 HYI und PP 45 HY
CO2-Sensor PP 45 CO2
VOC-Sensor PP 45 VOC
Luftfilter, Ersatz PPB 30 G3
Die Raumluftsteuerung RLS 45 K kann mit dem internen
Feuchtesensor PP 45 HYI oder mit den externen Sensoren
PP 45 HY, PP 45 CO2 und PP 45 VOC erweitert werden.
Dabei erreichen die Geräte die Energieeffizienzklasse
A.
Die Raumluftsteuerung RLS 45 K kann in 5 Lüftungsstufen
5/12/18/22/26 m3/h und 3 Betriebsarten Dauerentlüftung
mit Wärmerückgewinnung, Querlüftung ohne
Wärmerückgewinnung und Automatikbetrieb betrieben
werden.
Technische Daten
Ausführung : Komfortversion, integrierter Feuchtesensor
Fördervolumen : 5 m3/h / 12 m3/h / 18 m3/h / 22 m3/h /
26 m3/h
SEC average : -40,23 kWh/(m2*a)
Energieeffizienzklasse : A
Bemessungsspannung : 12 V DC
SPI-Wert nach DIN EN 13141-8 : 0,19 Wh/m3
Maximale Leistungsaufnahme : 1,7 W / 2,5 W / 3,4 W /
4,4 W / 5,3 W
Schutzart : IP X4
Einbaulage : waagerecht
Systemart : dezentral
Material : Kunststoff
Material Gehäuse : Kunststoff
Material Wärmetauscher : Keramik
Farbe : verkehrsweiß, ähnlich RAL 9016
Gewicht : 4,69 kg
Gewicht mit Verpackung : 5,71 kg
Filterart : Außen- und Abluftfilter
Filterklasse : ISO Coarse 45 % (G3)
Anschlussdurchmesser : 160 mm
Breite : 275 mm
Höhe : 275 mm
Tiefe : 410 mm
Breite mit Verpackung : 300 mm
Höhe mit Verpackung : 330 mm
Tiefe mit Verpackung : 475 mm
Notwendiger Mauerdurchbruch : 162 bis 182 mm
Mindestwandstärke : 320 mm
Wärmebereitstellungsgrad beim Referenzvolumenstrom
nachDIN EN 13141-8 : 73,3 %
Notwendige Raumluftsteuerung : RLS 45 K
Schalldruckpegel : 23 dB(A) / 35 dB(A) / 43 dB(A) / 48
dB(A) / 51 dB(A) (Abstand 1 m, Freifeldbedingungen)
Bewertete max. Element-Normschallpegeldifferenz Dn,w :
37 dB
Verpackungseinheit : 1 Stück
Sortiment : K
GTIN (EAN) : 4012799952466
Hersteller: MAICO
PPB 30 K Endmontage-Set
Artikelnummer: 0095.0246
Menge: 1,000 Stck

**10.383 PPB 30 O Endmontage-Set Endmontage-Set für Einzelraumlüftungsgerät PushPull Balanced PPB 30 O**
Zulassungen und Zertifikate:
Prüfbericht nach EN 13141-8.
Eintragung in TZWL Bulletin.
Wärmetauscher:
Mit den Hochleistungswärmetauschern und den
hocheffizienten EC-Ventilatoren erreichen die Geräte
einen Wärmebereitstellungsgrad von 73 % beim
Referenzvolumenstrom nach EN 13141-8.
Montagehinweise:
Montage erfolgt in 2 Schritten:
Einbau der Rohbauhülse PP 45 RHK (DN 160) oder PP 45
RHL (DN 160) sowie einer Außenabdeckung in eine
Kernlochbohrung DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Kondensatablauf:
Die Abführung des Kondensats erfolgt über eine
integrierte Kondensatabtropfkante in der
Außenabdeckung.
Besondere Eigenschaften:
Das PPB 30 O Gerät ist eine perfekte Alternative um
eine kostengünstige Entlüftung des Bades mit
Wärmerückgewinnung sicherzustellen. Eine LowCost-Lösung
fürs Bad könnte die Kombination von 1 x PPB 30 O + 1 x
RLS 45 O sein. (Achtung: Die Raumluftsteuerung hat die
Schutzart IP 00). Dabei kann auch der Abluftbetrieb von
45 m3/h (ohne Wärmerückgewinnung und ohne
Volumenstromausgleich) realisiert werden.
Die PPB 30 O Geräte sind primär für den Einbau in den
Ablufträumen konzipiert. Die Schutzart IP X4
erleichtert die Wahl des Montageortes im Bad.
Die Energieeffizienz vom PPB 30 O überzeugt mit einem
SPI-Wert von 0,19 Wh/m3.
Durch die energiesparenden Motoren, einem sehr guten
sensorgeführten Betrieb erreichen die Geräte die
Energieeffizienzklasse von A.
Das PPB 30 O Gerät kann in 5 Lüftungsstufen
5/12/18/22/26 m3/h und 2 Betriebsarten Dauerentlüftung
mit Wärmerückgewinnung, Querlüftung ohne
Wärmerückgewinnung betrieben werden.
Strömungsoptimierte Außenabdeckungen im Zubehörprogramm
halten die Abluft von der Außenfassade fern.
Merkmale:
Endmontage-Set für das Einzelraumlüftungsgerät PushPull
Balanced PPB 30 mit zwei Ventilatoren, zwei
Keramik-Wärmeüberträger, Innenabdeckung und zwei
integrierten Filtern ISO Coarse 45 % (G3), so dass die
Luft in beide Richtungen gefiltert wird.
Notwendiges Zubehör:
Rohbauhülse RH 160 oder RH 160 L
Außenabdeckung PPB 30 AK, PPB 30 AE, PPB 30 AW oder PPB
30 AS
Raumluftsteuerung RLS 45 K oder RLS 45 O. Mit einer
Raumluftsteuerung RLS 45 K oder RLS 45 O kann man ein
kabelgebundenes Lüftungssystem aus PPB 30 und PP 45
Geräten aufbauen. Die maximale Anzahl der eingesetzten
Ventilatoren ist 6. Somit sind verschiedene
Kombinationen möglich, z.B. 3 x PPB 30 O + 1 x RLS 45 K
oder 3 x PPB 30 O + 1 x RLS 45 O.
Optionales Zubehör:
Verlängerungsset PPB 30 VS
Mauerblock PP 45 MB
Ausgleichsrahmen PPB 30 ARE und PPB 30 ARW
Befestigungsblech PPB 30 ARE BB und PPB 30 ARW BB für
Ausgleichrahmen
Feuchtesensor PP 45 HYI und PP 45 HY
CO2-Sensor PP 45 CO2
VOC-Sensor PP 45 VOC
Luftfilter, Ersatz PPB 30 G3
Technische Daten
Ausführung : Objektversion
Fördervolumen : 5 m3/h / 12 m3/h / 18 m3/h / 22 m3/h /
26 m3/h
SEC average : -33,46 kWh/(m2*a)
Energieeffizienzklasse : A
Bemessungsspannung : 12 V DC
SPI-Wert nach DIN EN 13141-8 : 0,19 Wh/m3
Maximale Leistungsaufnahme : 1,7 W / 2,5 W / 3,4 W /
4,4 W / 5,3 W
Schutzart : IP X4
Einbaulage : waagerecht
Systemart : dezentral
Material : Kunststoff
Material Gehäuse : Kunststoff
Material Wärmetauscher : Keramik
Farbe : verkehrsweiß, ähnlich RAL 9016
Gewicht : 4,63 kg
Gewicht mit Verpackung : 5,7 kg
Filterart : Außen- und Abluftfilter
Filterklasse : ISO Coarse 45 % (G3)
Anschlussdurchmesser : 160 mm
Breite : 275 mm
Höhe : 275 mm
Tiefe : 410 mm
Breite mit Verpackung : 305 mm
Höhe mit Verpackung : 325 mm
Tiefe mit Verpackung : 490 mm
Notwendiger Mauerdurchbruch : 162 bis 182 mm
Mindestwandstärke : 320 mm
Wärmebereitstellungsgrad beim Referenzvolumenstrom
nachDIN EN 13141-8 : 73,3 %
Notwendige Raumluftsteuerung : RLS 45 K oder RLS 45 O
Schalldruckpegel : 23 dB(A) / 35 dB(A) / 43 dB(A) / 48
dB(A) / 51 dB(A) (Abstand 1 m, Freifeldbedingungen)
Bewertete max. Element-Normschallpegeldifferenz Dn,w :
37 dB
Verpackungseinheit : 1 Stück
Sortiment : K
GTIN (EAN) : 4012799952459
Hersteller: MAICO
PPB 30 O Endmontage-Set
Artikelnummer: 0095.0245
Menge: 1,000 Stck

**10.384 PPB 30 R Endmontage-Set Endmontage-Set für Einzelraumlüftungsgerät PushPull Balanced PPB 30 RC**
Zulassungen und Zertifikate:
Prüfbericht nach EN 13141-8.
Eintragung in TZWL Bulletin.
Wärmetauscher:
Mit den Hochleistungswärmetauschern und den
hocheffizienten EC-Ventilatoren erreichen die Geräte
einen Wärmebereitstellungsgrad von 73 % beim
Referenzvolumenstrom nach EN 13141-8.
Montagehinweise:
Montage erfolgt in 2 Schritten:
Einbau der Rohbauhülse PP 45 RHK (DN 160) oder PP 45
RHL (DN 160) sowie einer Außenabdeckung in eine
Kernlochbohrung DN 160 mit einer Neigung von 1-2 %.
Wir empfehlen die Kernbohrung mit DN 182 auszuführen
und die Neigung der Hülse mittels beigelegter
Styroporkeile auszurichten.
Die Rohbauhülse ist mit Putzschutzdeckeln vor
Verunreinigungen geschützt.
Anschließend folgt die Integration des Endmontage-Sets.
Keine Rohrverlegung notwendig und keine Einregulierung
der Anlage notwendig.
Elektrischer Anschluss:
Das Gerät wird betriebsfertig montiert geliefert.
Das PPB 30 RC wird direkt an 230 V angeschlossen.
ACHTUNG: Einsatzbereich (Schutzbereich) des Gerätes
prüfen.
Kondensatablauf:
Die Abführung des Kondensats erfolgt über eine
integrierte Kondensatabtropfkante in der
Außenabdeckung.
Besondere Eigenschaften:
Das PPB 30 RC Gerät ist eine perfekte Ergänzung für PP
45 RC Geräte um ein Lüftungssystem nach DIN 1946-6 über
eine zentrale Steuerung (DS 45 RC) aufzubauen.
Die PPB 30 RC Geräte haben serienmäßig einen
Feuchtesensor und sind primär für den Einbau in den
Ablufträumen konzipiert. Die Schutzart IP X4
erleichtert die Wahl des Montageortes im Bad.
Die Energieeffizienz vom PPB 30 RC überzeugt mit einem
SPI-Wert von 0,18 Wh/m3.
Durch die energiesparenden Motoren, einem sehr guten
sensorgeführten Betrieb erreichen die Geräte die
Energieeffizienzklasse von A.
Das PPB 30 RC Gerät kann in 5 Lüftungsstufen
5/12/18/22/26 m3/h und 3 Betriebsarten Dauerentlüftung
mit Wärmerückgewinnung, Querlüftung ohne
Wärmerückgewinnung und Automatikbetrieb betrieben
werden.
Die empfohlene Kombinationsmöglichkeit für
funkgesteuertes System ist 2 x bzw. 4 x PP 45 RC + 1 x
PPB 30 RC + 1 x DS 45 RC.
In diesem Fall kann das PPB 30 RC Gerät in zwei
verschiedenen Betriebsmodi betrieben werden. Im
Autobetrieb arbeitet das Gerät komplett autark in
Abhängigkeit des Feuchtewertes vom integrierten Sensor.
Im Autobetrieb werden von dem Funkschalter DS 45 RC
lediglich die Befehle "Extern Aus" und "Lüftungsstufe
0" ausgeführt. Im Systembetrieb arbeitet das Gerät
komplett nach Vorgaben des Funkschalters DS 45 RC. Nur
im Falle der Feuchtelast (Grenzwert einstellbar)
koppelt sich das Gerät vom System ab und startet die
Entfeuchtung.
Die Entfeuchtungsautomatik kann als
Intensivlüftungsbetrieb (Stufe 5 mit
Wärmerückgewinnung) oder als Abluftbetrieb (45 m3/h
ohne Wärmerückgewinnung) eingestellt werden.
Im Falle der Geruchslast kann der
Intensivlüftungsbetrieb (Stufe 5 mit
Wärmerückgewinnung) oder Abluftbetrieb (45 m3/h ohne
Wärmerückgewinnung) ebenso manuell mit einem
Taster/Schalter ausgelöst werden. Die Dauer dieser
Funktion ist einstellbar (Werkseinstellung = 10 min).
Im Falle des Abluftbetriebes vom PPB 30 RC sorgen die
an dem Funkschalter DS 45 RC eingelernten PP 45 RC
Geräte für die notwendige Zuluft.
Strömungsoptimierte Außenabdeckungen im Zubehörprogramm
halten die Abluft von der Außenfassade fern.
Merkmale:
Endmontage-Set für das Einzelraumlüftungsgerät PushPull
Balanced PPB 30 mit zwei Ventilatoren, zwei
Keramik-Wärmeüberträger, Innenabdeckung und zwei
integrierten Filtern ISO Coarse 45 % (G3), so dass die
Luft in beide Richtungen gefiltert wird.
Notwendiges Zubehör:
Rohbauhülse RH 160 oder RH 160 L
Außenabdeckung PPB 30 AK, PPB 30 AE, PPB 30 AW oder PPB
30 AS
DS 45 RC: Mit dem Funkschalter DS 45 RC kann man ein
funkgesteuertes Lüftungssystem aus PPB 30 RC und PP 45
RC Geräten aufbauen, z.B. 4 x PP 45 RC + 1 x PPB 30 RC
+ 1 x DS 45 RC.
PP 45 EO: Wird die Raumluftsteuerung RLS 45 K mit PP 45
EO erweitert, können die kabelgebundenen Geräte mit
Funkgeräten kombiniert werden, z.B. 4x PP 45 K/O + 1 x
PPB 30 RC + 1 x RLS 45 K + 1 x PP 45 EO.
Optionales Zubehör:
Verlängerungsset PPB 30 VS
Mauerblock PP 45 MB
Ausgleichsrahmen PPB 30 ARE und PPB 30 ARW
Befestigungsblech PPB 30 ARE BB und PPB 30 ARW BB für
Ausgleichrahmen
Feuchtesensor PP 45 HYI und PP 45 HY
CO2-Sensor PP 45 CO2
VOC-Sensor PP 45 VOC
Luftfilter, Ersatz PPB 30 G3
Technische Daten
Ausführung : Funkversion, integrierter Feuchtesensor
Fördervolumen : 5 m3/h / 12 m3/h / 18 m3/h / 22 m3/h /
26 m3/h
SEC average : -40,23 kWh/(m2*a)
Energieeffizienzklasse : A
Bemessungsspannung : 230 V
SPI-Wert nach DIN EN 13141-8 : 0,19 Wh/m3
Maximale Leistungsaufnahme : 2 W / 2,5 W / 3,2 W / 4
W / 5,1 W
Schutzart : IP X4
Einbaulage : waagerecht
Systemart : dezentral
Material : Kunststoff
Material Gehäuse : Kunststoff
Material Wärmetauscher : Keramik
Farbe : verkehrsweiß, ähnlich RAL 9016
Gewicht : 4,47 kg
Gewicht mit Verpackung : 5,52 kg
Filterart : Außen- und Abluftfilter
Filterklasse : ISO Coarse 45 % (G3)
Anschlussdurchmesser : 160 mm
Breite : 275 mm
Höhe : 275 mm
Tiefe : 410 mm
Breite mit Verpackung : 300 mm
Höhe mit Verpackung : 330 mm
Tiefe mit Verpackung : 500 mm
Notwendiger Mauerdurchbruch : 162 bis 182 mm
Mindestwandstärke : 320 mm
Wärmebereitstellungsgrad beim Referenzvolumenstrom
nachDIN EN 13141-8 : 73,3 %
Notwendige Raumluftsteuerung : DS 45 RC oder RLS 45 K
mit PP 45 EO
Schalldruckpegel : 23 dB(A) / 35 dB(A) / 43 dB(A) / 48
dB(A) / 51 dB(A) (Abstand 1 m, Freifeldbedingungen)
Bewertete max. Element-Normschallpegeldifferenz Dn,w :
37 dB
Verpackungseinheit : 1 Stück
Sortiment : K
GTIN (EAN) : 4012799952442
Hersteller: MAICO
PPB 30 RC Endmontage-Set
Artikelnummer: 0095.0244
Menge: 1,000 Stck

**10.385 PP 45 RH Rohbauhülse Rohbauhülse als Zubehör für Endmontage-Set PP 45 K, PP 45 O, PP 45 RC,**
Notwendiges Zubehör für die Endmontage-Sets PP 45 K, PP
45 O, PP 45 RC, PPB 30 K, PPB 30 O und PPB 30 RC.
In zwei verschiedenen Längen erhältlich: PP 45 RHK mit
500 mm Länge sowie PP 45 RHL mit 800 mm Länge.
Lieferumfang: 1 x Rohbauhülse, 1 x Montagematerial.
Technische Daten
Einbauort : Außenwand
Material : Kunststoff
Farbe : grau
Gewicht : 1,24 kg
Gewicht mit Verpackung : 1,37 kg
Nennweite : 160 mm
Länge : 500 mm
Breite : 160 mm
Höhe : 160 mm
Tiefe : 500 mm
Breite mit Verpackung : 165 mm
Höhe mit Verpackung : 165 mm
Tiefe mit Verpackung : 510 mm
Erforderliche Kernbohrung : 162 mm
Empfohlene Kernbohrung : 182 mm
Verpackungseinheit : 1 Stück
Sortiment : K
GTIN (EAN) : 4012799590811
Hersteller: MAICO
PP 45 RHK Rohbauhülse
Artikelnummer: 0059.0081
Menge: 1,000 Stck

**10.386 PP 45 RH Rohbauhülse Rohbauhülse als Zubehör für Endmontage-Set PP 45 K, PP 45 O, PP 45 RC,**
Notwendiges Zubehör für die Endmontage-Sets PP 45 K, PP
45 O, PP 45 RC, PPB 30 K, PPB 30 O und PPB 30 RC.
In zwei verschiedenen Längen erhältlich: PP 45 RHK mit
500 mm Länge sowie PP 45 RHL mit 800 mm Länge.
Lieferumfang: 1 x Rohbauhülse, 1 x Montagematerial.
Technische Daten
Einbauort : Außenwand
Material : Kunststoff
Farbe : grau
Gewicht : 1,91 kg
Gewicht mit Verpackung : 2,05 kg
Nennweite : 160 mm
Länge : 800 mm
Breite : 160 mm
Höhe : 160 mm
Tiefe : 800 mm
Breite mit Verpackung : 165 mm
Höhe mit Verpackung : 165 mm
Tiefe mit Verpackung : 815 mm
Erforderliche Kernbohrung : 162 mm
Empfohlene Kernbohrung : 182 mm
Verpackungseinheit : 1 Stück
Sortiment : K
GTIN (EAN) : 4012799590828
Hersteller: MAICO
PP 45 RHL Rohbauhülse
Artikelnummer: 0059.0082
Menge: 1,000 Stck

**10.387 PP 45 MB Isolierter Mauerblock Isolierter Mauerblock als optionales Zubehör für die Rohbauhülse RH 16**
Hochwärmegedämmter Mauerblock zur Aufnahme von
Wandhülsen DN 160.
Ersetzt im Neubau die Kernbohrung.
Als optionales Zubehör zur Aufnahme der Rohbauhülse RH
160 bzw. RH 160 L und von Außenluftdurchlässen in DN
160.
Die Bautiefe von 365 mm ist durch integrierte
Schneidmarkierungen auf 300 mm oder 240 mm kürzbar.
Mit weiteren Mauerblöcken PP 45 MB beliebig
verlängerbar.
Brandschutzklasse B1.
Technische Daten
Einbauort : Außenwand
Material : Kunststoff EPP
Farbe : schwarz
Gewicht : 0,67 kg
Gewicht mit Verpackung : 0,71 kg
Brandschutz : Brandschutzklasse B1
Nennweite : 180 mm
Breite : 248 mm
Höhe : 248 mm
Tiefe : 365 mm
Breite mit Verpackung : 255 mm
Höhe mit Verpackung : 255 mm
Tiefe mit Verpackung : 375 mm
Verpackungseinheit : 1 Stück
Sortiment : K
GTIN (EAN) : 4012799581437
Hersteller: MAICO
PP 45 MB Isolierter Mauerblock
Artikelnummer: 0058.0143
Menge: 1,000 Stck

**10.388 PP 45 RS Rohbau-Set Rohbauset PP 45 RS, bestehend aus dem Mauerstein MS 160 und der eingeb**
Rohbauset bestehend aus dem Mauerstein und eingebauter
Rohbauhülse.
Brandschutzklasse Mauerstein/Rohbauhülse ist B1.
Einbau in Mauerstärken 365/425/490 mm möglich.
Die eingebaute Rohbauhülse hat bereits eine integrierte
Neigung von 1  nach außen.
Schallentkopplung mittels integrierter Schalldämmmatte.
Kürzung des Mauersteins mit Fuchsschwanz Säge möglich.
Integrierte Kabeleinführungstasche für die PP45
Kabeleinführung.
Technische Daten
Einbauort : Außenwand
Material : EPS-Styropor, PVC
Farbe : weiß
Gewicht : 1,2 kg
Gewicht mit Verpackung : 2,6 kg
Breite : 240 mm
Höhe : 248 mm
Tiefe : 540 mm
Breite mit Verpackung : 250 mm
Höhe mit Verpackung : 250 mm
Tiefe mit Verpackung : 540 mm
Verpackungseinheit : 1 Stück
Sortiment : K
GTIN (EAN) : 4012799981084
Hersteller: MAICO
PP 45 RS Rohbau-Set
Artikelnummer: 0093.1751
Menge: 1,000 Stck

**10.389 MS 160 Mauerstein Mauerstein für den Einbau von Rohbauhülsen**
Mauerstein zum Einbau von Rohbauhülsen für PushPull
Geräte, ALDs und Kleinraumventilatoren.
Einbau in Mauerstärken 365/425/490 mm möglich.
Der Mauerstein hat bereits eine integrierte Neigung von
1  nach außen.
Kürzung des Mauersteins mit Fuchsschwanz Säge möglich.
Integrierte Aussparungen für das Füllen mit Bauschaum.
Brandschutzklasse B1.
Technische Daten
Einbauort : Außenwand
Material : EPS-Styropor
Farbe : weiß
Gewicht : 0,9 kg
Gewicht mit Verpackung : 1,2 kg
Breite : 240 mm
Höhe : 248 mm
Tiefe : 490 mm
Breite mit Verpackung : 250 mm
Höhe mit Verpackung : 250 mm
Tiefe mit Verpackung : 490 mm
Verpackungseinheit : 1 Stück
Sortiment : K
GTIN (EAN) : 4012799581680
Hersteller: MAICO
MS 160 Mauerstein
Artikelnummer: 0058.0168
Menge: 1,000 Stck

**10.390 PPB 30 A Außenabdeckung Außenabdeckung aus Kunststoff, Farbe verkehrsweiß, ähnlich RAL 9016 al**
Außenabdeckung aus Kunststoff.
Farbe verkehrsweiß, ähnlich RAL 9016.
Die Lamellen des Gitters sind strömungsoptimiert, um
Luftverwirbelungen zu minimieren und die Abluft wird
von der Außenwand ferngehalten. Somit werden die
Verfärbungen und die Schmutzablagerungen an der
Außenfassade deutlich minimiert.
Eine Außenabdeckung wird als notwendiges Zubehör für
die Endmontage-Sets PPB 30 K und PPB 30 O benötigt.
Technische Daten
Einbauort : Außenwand
Einbaulage : waagerecht
Material : Kunststoff
Material Gehäuse : Kunststoff
Farbe : verkehrsweiß, ähnlich RAL 9016
Gewicht : 0,85 kg
Gewicht mit Verpackung : 1,06 kg
Breite : 275 mm
Höhe : 275 mm
Tiefe : 65 mm
Breite mit Verpackung : 295 mm
Höhe mit Verpackung : 320 mm
Tiefe mit Verpackung : 87 mm
Verpackungseinheit : 1 Stück
Sortiment : K
GTIN (EAN) : 4012799991755
Hersteller: MAICO
PPB 30 AK Außenabdeckung
Artikelnummer: 0093.1498
Menge: 1,000 Stck

**10.391 PPB 30 A Außenabdeckung Außenabdeckung Edelstahl (V4A), Farbe Edelstahl gebürstet als notwendi**
Außenabdeckung aus Edelstahl (V4A) gebürstet.
Die integrierte Luftumlenkung hält die Abluft von der
Außenwand fern. Somit werden die Verfärbungen und die
Schmutzablagerungen an der Außenfassade deutlich
minimiert.
Wird für den Einsatz der Geräte in windexponierten
Bereichen empfohlen.
Eine Außenabdeckung wird als notwendiges Zubehör für
die Endmontage-Sets PPB 30 K und PPB 30 O benötigt.
Technische Daten
Einbauort : Außenwand
Einbaulage : waagerecht
Material Gehäuse : Edelstahl, gebürstet
Farbe : Edelstahl, gebürstet
Gewicht : 1,6 kg
Gewicht mit Verpackung : 1,8 kg
Breite : 253 mm
Höhe : 258 mm
Tiefe : 67 mm
Breite mit Verpackung : 295 mm
Höhe mit Verpackung : 320 mm
Tiefe mit Verpackung : 86 mm
Verpackungseinheit : 1 Stück
Sortiment : K
GTIN (EAN) : 4012799991762
Hersteller: MAICO
PPB 30 AE Außenabdeckung
Artikelnummer: 0093.1499
Menge: 1,000 Stck

**10.392 PPB 30 A Außenabdeckung Außenabdeckung Aluminium, Farbe weiß pulverbeschichtet, ähnlich RAL 90**
Außenabdeckung aus Aluminium.
Farbe weiß pulverbeschichtet, ähnlich RAL 9010.
Die integrierte Luftumlenkung hält die Abluft von der
Außenwand fern. Somit werden die Verfärbungen und die
Schmutzablagerungen an der Außenfassade deutlich
minimiert.
Wird für den Einsatz der Geräte in windexponierten
Bereichen empfohlen.
Eine Außenabdeckung wird als notwendiges Zubehör für
die Endmontage-Sets PPB 30 K und PPB 30 O benötigt.
Technische Daten
Einbauort : Außenwand
Einbaulage : waagerecht
Material Gehäuse : Aluminium
Farbe : weiß pulverbeschichtet, ähnlich RAL 9010
Gewicht : 0,76 kg
Gewicht mit Verpackung : 0,96 kg
Breite : 253 mm
Höhe : 258 mm
Tiefe : 67 mm
Breite mit Verpackung : 295 mm
Höhe mit Verpackung : 320 mm
Tiefe mit Verpackung : 86 mm
Verpackungseinheit : 1 Stück
Sortiment : K
GTIN (EAN) : 4012799991779
Hersteller: MAICO
PPB 30 AW Außenabdeckung
Artikelnummer: 0093.1500
Menge: 1,000 Stck

**10.393 PPB 30 A Außenabdeckung Außenabdeckung Aluminium, Farbe, anthrazit pulverbeschichtet, ähnlich**
Außenabdeckung aus Aluminium.
Farbe anthrazit pulverbeschichtet, ähnlich RAL 7016.
Die integrierte Luftumlenkung hält die Abluft von der
Außenwand fern. Somit werden die Verfärbungen und die
Schmutzablagerungen an der Außenfassade deutlich
minimiert.
Wird für den Einsatz der Geräte in windexponierten
Bereichen empfohlen.
Eine Außenabdeckung wird als notwendiges Zubehör für
die Endmontage-Sets PPB 30 K und PPB 30 O benötigt.
Technische Daten
Einbauort : Außenwand
Einbaulage : waagerecht
Material Gehäuse : Aluminium
Farbe : anthrazit pulverbeschichtet, ähnlich RAL 7016
Gewicht : 0,75 kg
Gewicht mit Verpackung : 0,95 kg
Breite : 253 mm
Höhe : 258 mm
Tiefe : 67 mm
Breite mit Verpackung : 295 mm
Höhe mit Verpackung : 320 mm
Tiefe mit Verpackung : 86 mm
Verpackungseinheit : 1 Stück
Sortiment : K
GTIN (EAN) : 4012799936138
Hersteller: MAICO
PPB 30 AS Außenabdeckung
Artikelnummer: 0093.0613
Menge: 1,000 Stck

**10.394 PPB 30 A Ausgleichsrahmen Ausgleichsrahmen aus Edelstahl (V4A), Farbe Edelstahl gebürstet als op**
Der Ausgleichsrahmen ist notwendig, wenn die Wand
dünner als 320 mm ist und der Einschub somit zu weit
aus der Wand ragt, so dass die Außenabdeckung nicht
mehr montiert werden kann.
Bei der Montage der Außenabdeckung auf den
Ausgleichrahmen ist ein Befestigungsblech (Zubehör)
notwendig (Ausnahme: Kunststoff-Außenabdeckung PPB 30
AK).
Es können auch 2 Ausgleichsrahmen aufeinander montiert
werden.
Technische Daten
Einbauort : Außenwand
Einbaulage : waagerecht
Material : Edelstahl, gebürstet
Farbe : Edelstahl, gebürstet
Gewicht : 0,79 kg
Gewicht mit Verpackung : 0,99 kg
Breite : 260 mm
Höhe : 260 mm
Tiefe : 55 mm
Breite mit Verpackung : 295 mm
Höhe mit Verpackung : 320 mm
Tiefe mit Verpackung : 86 mm
Verpackungseinheit : 1 Stück
Sortiment : K
GTIN (EAN) : 4012799991724
Hersteller: MAICO
PPB 30 ARE Ausgleichsrahmen
Artikelnummer: 0093.1501
Menge: 1,000 Stck

**10.395 PPB 30 A Befestigungsblech Befestigungsblech aus Edelstahl (V4A), Farbe Edelstahl gebürstet als n**
Das Befestigungsblech ist notwendig um die
Außenabdeckung auf den Ausgleichsrahmen zu monieren.
Für die Montage der Kunststoff-Außenabdeckung wird kein
Befestigungsblech benötigt.
Technische Daten
Einbauort : Außenwand
Einbaulage : waagerecht
Material : Edelstahl, gebürstet
Farbe : Edelstahl, gebürstet
Gewicht : 0,39 kg
Gewicht mit Verpackung : 0,5 kg
Breite : 256 mm
Höhe : 256 mm
Tiefe : 1 mm
Breite mit Verpackung : 295 mm
Höhe mit Verpackung : 320 mm
Tiefe mit Verpackung : 8 mm
Verpackungseinheit : 1 Stück
Sortiment : K
GTIN (EAN) : 4012799991731
Hersteller: MAICO
PPB 30 ARE BB Befestigungsblech
Artikelnummer: 0093.1526
Menge: 1,000 Stck

**10.396 PPB 30 A Ausgleichsrahmen Ausgleichsrahmen aus Aluminium, Farbe weiß pulverbeschichtet, ähnlich**
Der Ausgleichsrahmen ist notwendig, wenn die Wand
dünner als 320 mm ist und der Einschub somit zu weit
aus der Wand ragt, so dass die Außenabdeckung nicht
mehr montiert werden kann.
Bei der Montage der Außenabdeckung auf den
Ausgleichrahmen ist ein Befestigungsblech (Zubehör)
notwendig (Ausnahme: Kunststoff-Außenabdeckung PPB 30
AK).
Es können auch 2 Ausgleichsrahmen aufeinander montiert
werden.
Technische Daten
Einbauort : Außenwand
Einbaulage : waagerecht
Material : Aluminium
Farbe : weiß pulverbeschichtet, ähnlich RAL 9010
Gewicht : 0,33 kg
Gewicht mit Verpackung : 0,53 kg
Breite : 260 mm
Höhe : 260 mm
Tiefe : 55 mm
Breite mit Verpackung : 295 mm
Höhe mit Verpackung : 320 mm
Tiefe mit Verpackung : 86 mm
Verpackungseinheit : 1 Stück
Sortiment : K
GTIN (EAN) : 4012799991786
Hersteller: MAICO
PPB 30 ARW Ausgleichsrahmen
Artikelnummer: 0093.1525
Menge: 1,000 Stck

**10.397 PPB 30 A Befestigungsblech Befestigungsblech aus Aluminium, Farbe weiß pulverbeschichtet, ähnlich**
Das Befestigungsblech ist notwendig um die
Außenabdeckung auf den Ausgleichsrahmen zu monieren.
Für die Montage der Kunststoff-Außenabdeckung wird kein
Befestigungsblech benötigt.
Technische Daten
Einbauort : Außenwand
Einbaulage : waagerecht
Material : Aluminium
Farbe : weiß pulverbeschichtet, ähnlich RAL 9010
Gewicht : 0,25 kg
Gewicht mit Verpackung : 0,36 kg
Breite : 256 mm
Höhe : 256 mm
Tiefe : 1 mm
Breite mit Verpackung : 295 mm
Höhe mit Verpackung : 320 mm
Tiefe mit Verpackung : 8 mm
Verpackungseinheit : 1 Stück
Sortiment : K
GTIN (EAN) : 4012799991748
Hersteller: MAICO
PPB 30 ARW BB Befestigungsblech
Artikelnummer: 0093.1527
Menge: 1,000 Stck

**10.398 PPB 30 V Verlängerungsset Verlängerung des inneren Fluidkanals als optionales Zubehör für die En**
Verlängerung des inneren Fluidkanals.
Notwendiges Zubehör für die Endmontage-Sets PPB 30 K
und PPB 30 O bei einer Wandstärke größer 500 mm.
Das Verlängerungsset kann nur in Verbindung mit der
langen Rohbauhülse PP 45 RHL eingesetzt werden.
Lieferumfang:
Verlängerungshülse 500 mm lang, Ï 90 mm
1 Zentrierungsring
Technische Daten
Einbauort : Wand
Material : Kunststoff
Farbe : grau
Gewicht : 0,6 kg
Gewicht mit Verpackung : 0,68 kg
Nennweite : 90 mm
Länge : 500 mm
Breite : 151 mm
Höhe : 151 mm
Tiefe : 500 mm
Breite mit Verpackung : 155 mm
Höhe mit Verpackung : 155 mm
Tiefe mit Verpackung : 505 mm
Verpackungseinheit : 1 Stück
Sortiment : K
GTIN (EAN) : 4012799991793
Hersteller: MAICO
PPB 30 VS Verlängerungsset
Artikelnummer: 0093.1522
Menge: 1,000 Stck

**10.399 PPB 30 V Verlängerungsset Verlängerung des inneren Fluidkanals als optionales Zubehör für die En**
Verlängerungsset für Dachdurchführung zum Einbau des
PPB 30.
Verlängerung des inneren Fluidkanals.
Notwendiges Zubehör für die Endmontage-Sets PPB 30 K
und PPB 30 O in Verbindung mit den
Dachdurchführungshülsen PP45 DFHK oder PP45 DFHL.
Lieferumfang:
Verlängerungshülse 2000 mm lang, Ï 90 mm
1 Zentrierungsring.
Technische Daten
Einbauort : Wand
Material : Kunststoff
Farbe : grau
Gewicht : 2,6 kg
Gewicht mit Verpackung : 2,82 kg
Nennweite : 90 mm
Länge : 2.000 mm
Breite : 90 mm
Höhe : 90 mm
Tiefe : 2.000 mm
Breite mit Verpackung : 91 mm
Höhe mit Verpackung : 170 mm
Tiefe mit Verpackung : 2.005 mm
Verpackungseinheit : 1 Stück
Sortiment : K
GTIN (EAN) : 4012799598701
Hersteller: MAICO
PPB 30 VSDF Verlängerungsset
Artikelnummer: 0059.0870
Menge: 1,000 Stck

**10.400 PP 45 DF Dachdurchführungskanal Wärmegedämmter Dachdurchführungskanal als Zubehör für Endmontage-Set P**
Wärmegedämmter Dachdurchführungskanal aus Polystyrol.
Länge 1170 mm.
Durchmesser der Hülsenaufnahme 185 mm. Bei
unzureichender Länge kann der Dachdurchführungskanal
mit einem weiteren Dachdurchführungskanal erweitert
werden. Bei einer Erweiterung muss die längere
Dachdurchführungshülse eingesetzt werden.
Die Dachdurchführungshülsen PP45 DFHK oder PP45 DFHL
werden im Dachdurchführungskanal mit 1-2 % Neigung
eingeschäumt.
Baustoffklasse B1.
Ein Dachdurchführungs-Set besteht aus 1-2
Dachdurchführungskanälen, 1x Dachdurchführungshülse  0
kurz oder lang, 1x Dacheindeckrahmen, 1x Dachhaube. Die
Länge des Dachdurchführungskanals und der
Dachdurchführungshülse siehe Einbauhinweis.
Technische Daten
Material : Polystyrol
Gewicht : 2,15 kg
Gewicht mit Verpackung : 2,26 kg
Breite : 310 mm
Höhe : 310 mm
Tiefe : 1.170 mm
Breite mit Verpackung : 311 mm
Höhe mit Verpackung : 311 mm
Tiefe mit Verpackung : 1.175 mm
Verpackungseinheit : 1 Stück
Sortiment : K
GTIN (EAN) : 4012799580966
Hersteller: MAICO
PP 45 DFK Dachdurchführungskanal
Artikelnummer: 0058.0096
Menge: 1,000 Stck

**10.401 PP 45 DF Dachdurchführungshülse Dachdurchführungshülse als Zubehör für Endmontage-Set PP 45 K, PP 45 O 0**
Dachdurchführungshülse für den Einbau im wärmegedämmten  0
Dachdurchführungskanal PP 45 DFK mit der Neigung von
1-2 %.
Notwendiges Zubehör für die Endmontage-Sets PP 45 K, PP
45 O, PP 45 RC, PPB 30 K und PPB 30 bei der Montage in
der Dachschräge.
Lieferumfang: 1 x Rohbauhülse, 1 x Montagematerial.
Ein Dachdurchführungs-Set besteht aus 1-2
Dachdurchführungskanälen, 1x Dachdurchführungshülse  0
kurz oder lang, 1x Dacheindeckrahmen, 1x Dachhaube. Die
Länge des Dachdurchführungskanals und der
Dachdurchführungshülse siehe Einbauhinweis.
Technische Daten
Material : Kunststoff
Farbe : grau
Gewicht : 2,83 kg
Gewicht mit Verpackung : 3 kg
Anschlussdurchmesser : 160 mm
Länge : 1.180 mm
Breite : 160 mm
Höhe : 160 mm
Tiefe : 1.180 mm
Breite mit Verpackung : 165 mm
Höhe mit Verpackung : 165 mm
Tiefe mit Verpackung : 1.190 mm
Verpackungseinheit : 1 Stück
Sortiment : K
GTIN (EAN) : 4012799598688
Hersteller: MAICO
PP 45 DFHK Dachdurchführungshülse
Artikelnummer: 0059.0868
Menge: 1,000 Stck

**10.402 PP 45 DF Dachdurchführungshülse Dachdurchführungshülse als Zubehör für Endmontage-Set PP 45 K, PP 45 O 0**
Dachdurchführungshülse für den Einbau im wärmegedämmten  0
Dachdurchführungskanal PP 45 DFK mit der Neigung von
1-2 %.
Notwendiges Zubehör für die Endmontage-Sets PP 45 K, PP
45 O, PP 45 RC, PPB 30 K und PPB 30 bei der Montage in
der Dachschräge.
Lieferumfang: 1 x Rohbauhülse, 1 x Montagematerial.
Ein Dachdurchführungs-Set besteht aus 1-2
Dachdurchführungskanälen, 1x Dachdurchführungshülse  0
kurz oder lang, 1x Dacheindeckrahmen, 1x Dachhaube. Die
Länge des Dachdurchführungskanals und der
Dachdurchführungshülse siehe Einbauhinweis.
Technische Daten
Material : Kunststoff
Farbe : grau
Gewicht : 5,19 kg
Gewicht mit Verpackung : 5,49 kg
Anschlussdurchmesser : 160 mm
Länge : 2.240 mm
Breite : 160 mm
Höhe : 160 mm
Tiefe : 2.240 mm
Breite mit Verpackung : 165 mm
Höhe mit Verpackung : 165 mm
Tiefe mit Verpackung : 2.250 mm
Verpackungseinheit : 1 Stück
Sortiment : K
GTIN (EAN) : 4012799598695
Hersteller: MAICO
PP 45 DFHL Dachdurchführungshülse
Artikelnummer: 0059.0869
Menge: 1,000 Stck

**10.403 PP 45 DE Dacheindeckrahmen Dacheindeckrahmen für PP 45 Dachdurchführung, Dachneigungen 25 -35**
Dacheindeckrahmen für die PP 45 Dachdurchführung,
welche in die Dachschräge eingebaut wird.
Lieferumfang: Dacheindeckrahmen mit Prägebahn,
Kehldichtstreifen, Befestigungsmaterial inkl.
Liegehafte mit Deckstiften.
Ein Dachdurchführungs-Set besteht aus 1-2
Dachdurchführungskanälen, 1x Dachdurchführungshülse  0
kurz oder lang, 1x Dacheindeckrahmen, 1x Dachhaube. Die
Länge des Dachdurchführungskanals und der
Dachdurchführungshülse siehe Einbauhinweis.
Technische Daten
Material : Titanzink
Farbe : Titanzink
Gewicht : 6,62 kg
Gewicht mit Verpackung : 17,62 kg
Dachneigung : 25  - 35
Breite : 900 mm
Höhe : 151 mm
Tiefe : 1.600 mm
Breite mit Verpackung : 901 mm
Höhe mit Verpackung : 295 mm
Tiefe mit Verpackung : 1.601 mm
Verpackungseinheit : 1 Stück
Sortiment : K
GTIN (EAN) : 4012799991816
Hersteller: MAICO
PP 45 DER 25-35 Dacheindeckrahmen
Artikelnummer: 0093.1316
Menge: 1,000 Stck

**10.404 PP 45 DE Dacheindeckrahmen Dacheindeckrahmen für PP 45 Dachdurchführung, Dachneigungen 36 -55**
Dacheindeckrahmen für die PP 45 Dachdurchführung,
welche in die Dachschräge eingebaut wird.
Lieferumfang: Dacheindeckrahmen mit Prägebahn,
Kehldichtstreifen, Befestigungsmaterial inkl.
Liegehafte mit Deckstiften.
Ein Dachdurchführungs-Set besteht aus 1-2
Dachdurchführungskanälen, 1x Dachdurchführungshülse  0
kurz oder lang, 1x Dacheindeckrahmen, 1x Dachhaube. Die
Länge des Dachdurchführungskanals und der
Dachdurchführungshülse siehe Einbauhinweis.
Technische Daten
Material : Titanzink
Farbe : Titanzink
Gewicht : 5,87 kg
Gewicht mit Verpackung : 16,87 kg
Dachneigung : 36  - 55
Breite : 900 mm
Höhe : 151 mm
Tiefe : 1.300 mm
Breite mit Verpackung : 901 mm
Höhe mit Verpackung : 295 mm
Tiefe mit Verpackung : 1.301 mm
Verpackungseinheit : 1 Stück
Sortiment : K
GTIN (EAN) : 4012799991823
Hersteller: MAICO
PP 45 DER 36-55 Dacheindeckrahmen
Artikelnummer: 0093.1317
Menge: 1,000 Stck

**10.405 PP 45 DH Dachhaube Dachhaube für PP 45 Dachdurchführung, Dachneigungen 25 -30**
Dachhaube für die PP 45 Dachdurchführung, welche in die
Dachschräge eingebaut wird.
Ein Dachdurchführungs-Set besteht aus 1-2
Dachdurchführungskanälen, 1x Dachdurchführungshülse  0
kurz oder lang, 1x Dacheindeckrahmen, 1x Dachhaube. Die
Länge des Dachdurchführungskanals und der
Dachdurchführungshülse sieh Einbauhinweis.
Technische Daten
Material : Titanzink
Farbe : Titanzink
Gewicht : 3,66 kg
Gewicht mit Verpackung : 14,66 kg
Dachneigung : 25  - 30
Breite : 360 mm
Höhe : 355 mm
Tiefe : 780 mm
Breite mit Verpackung : 499 mm
Höhe mit Verpackung : 1.200 mm
Tiefe mit Verpackung : 800 mm
Verpackungseinheit : 1 Stück
Geeignet für Produkte : PP 45 DER 25-35
Sortiment : K
GTIN (EAN) : 4012799991830
Hersteller: MAICO
PP 45 DH 25-30 Dachhaube
Artikelnummer: 0093.1318
Menge: 1,000 Stck

**10.406 PP 45 DH Dachhaube Dachhaube für PP 45 Dachdurchführung, Dachneigungen 31 -35**
Dachhaube für die PP 45 Dachdurchführung, welche in die
Dachschräge eingebaut wird.
Ein Dachdurchführungs-Set besteht aus 1-2
Dachdurchführungskanälen, 1x Dachdurchführungshülse  0
kurz oder lang, 1x Dacheindeckrahmen, 1x Dachhaube. Die
Länge des Dachdurchführungskanals und der
Dachdurchführungshülse sieh Einbauhinweis.
Technische Daten
Material : Titanzink
Farbe : Titanzink
Gewicht : 3,22 kg
Gewicht mit Verpackung : 14,22 kg
Dachneigung : 31  - 35
Breite : 360 mm
Höhe : 350 mm
Tiefe : 670 mm
Breite mit Verpackung : 494 mm
Höhe mit Verpackung : 1.200 mm
Tiefe mit Verpackung : 800 mm
Verpackungseinheit : 1 Stück
Geeignet für Produkte : PP 45 DER 25-35
Sortiment : K
GTIN (EAN) : 4012799991847
Hersteller: MAICO
PP 45 DH 31-35 Dachhaube
Artikelnummer: 0093.1319
Menge: 1,000 Stck

**10.407 PP 45 DH Dachhaube Dachhaube für PP 45 Dachdurchführung, Dachneigungen 36 -45**
Dachhaube für die PP 45 Dachdurchführung, welche in die
Dachschräge eingebaut wird.
Ein Dachdurchführungs-Set besteht aus 1-2
Dachdurchführungskanälen, 1x Dachdurchführungshülse  0
kurz oder lang, 1x Dacheindeckrahmen, 1x Dachhaube. Die
Länge des Dachdurchführungskanals und der
Dachdurchführungshülse sieh Einbauhinweis.
Technische Daten
Material : Titanzink
Farbe : Titanzink
Gewicht : 2,66 kg
Gewicht mit Verpackung : 13,66 kg
Dachneigung : 36  - 45
Breite : 360 mm
Höhe : 345 mm
Tiefe : 580 mm
Breite mit Verpackung : 489 mm
Höhe mit Verpackung : 1.200 mm
Tiefe mit Verpackung : 800 mm
Verpackungseinheit : 1 Stück
Geeignet für Produkte : PP 45 DER 36-55
Sortiment : K
GTIN (EAN) : 4012799991854
Hersteller: MAICO
PP 45 DH 36-45 Dachhaube
Artikelnummer: 0093.1320
Menge: 1,000 Stck

**10.408 PP 45 DH Dachhaube Dachhaube für PP 45 Dachdurchführung, Dachneigungen 46 -55**
Dachhaube für die PP 45 Dachdurchführung, welche in die
Dachschräge eingebaut wird.
Ein Dachdurchführungs-Set besteht aus 1-2
Dachdurchführungskanälen, 1x Dachdurchführungshülse  0
kurz oder lang, 1x Dacheindeckrahmen, 1x Dachhaube. Die
Länge des Dachdurchführungskanals und der
Dachdurchführungshülse sieh Einbauhinweis.
Technische Daten
Material : Titanzink
Farbe : Titanzink
Gewicht : 2,2 kg
Gewicht mit Verpackung : 13,2 kg
Dachneigung : 46  - 55
Breite : 360 mm
Höhe : 330 mm
Tiefe : 520 mm
Breite mit Verpackung : 474 mm
Höhe mit Verpackung : 1.200 mm
Tiefe mit Verpackung : 800 mm
Verpackungseinheit : 1 Stück
Geeignet für Produkte : PP 45 DER 36-55
Sortiment : K
GTIN (EAN) : 4012799991861
Hersteller: MAICO
PP 45 DH 46-55 Dachhaube
Artikelnummer: 0093.1321
Menge: 1,000 Stck

**10.409 PPB 30 G Luftfilter, Ersatz Ersatz-Luftfilter für Einzelraumlüftungsgerät PushPull Balanced PPB 30**
Ersatz-Luftfilter für Einzelraumlüftungsgerät PushPull
Balanced PPB 30.
Einbau innenseitig.
Technische Daten
Material : Synthetik
Farbe : weiß
Gewicht : 0,01 kg
Gewicht mit Verpackung : 0,01 kg
Filterart : Grobfilter
Filterklasse : ISO Coarse 45 % (G3)
Breite : 210 mm
Höhe : 30 mm
Tiefe : 50 mm
Breite mit Verpackung : 211 mm
Höhe mit Verpackung : 35 mm
Tiefe mit Verpackung : 55 mm
Verpackungseinheit : 2 Stück
Sortiment : K
GTIN (EAN) : 4012799991809
Hersteller: MAICO
PPB 30 G3 Luftfilter, Ersatz
Artikelnummer: 0093.1502
Menge: 1,000 Stck

**10.410 RLS 45 K Raumluftsteuerung Raumluftsteuerung als Zubehör für das Endmontage-Set, bis zu 5 Lüftung**
Besondere Eigenschaften :
Mit der Steuerung können 5 Lüftungsstufen und 3
Betriebsarten Dauerentlüftung (mit Wärmerückgewinnung),
Querlüftung (ohne Wärmerückgewinnung) und
sensorgeführter Autobetrieb gewählt werden.
Betriebsart Dauerentlüftung mit Wärmerückgewinnung:
PushPull Betrieb. Die Geräte laufen alternierend und
wechseln alle 60 s die Laufrichtung.
Betriebsart Querlüftung: Ein Gerät ist permanent im
Zuluftbetrieb und das korrespondierende Gerät im
Abluftbetrieb (z.B. für Sommernachtkühlung).
Im Automatikbetrieb wird das Fördervolumen stufenlos an
den Sensorwert (HYI, HY, CO2, VOC) angepasst.
Die Raumluftsteuerung RLS 45 K kann mit dem internen
Feuchtesensor oder mit den externen Sensoren (Feuchte-,
CO2, VOC) erweitert werden. Dabei wird das
Fördervolumen angepasst und die Geräte erreichen die
Energieeffizienzklasse A+.
Betrieb von ungerader Anzahl von Geräten ist möglich.
Dabei werden die Volumenströme entsprechend der
Geräteanzahl automatisch aufgeteilt.
Per Tastendruck kann auch die zeitbegrenzte
Intensivlüftung (Stoßlüftung) oder die zeitbegrenzte
Abschaltung (Einschlaffunktion) gewählt werden.
Mithilfe der Raumluftsteuerung RLS 45 K ist die
Kommunikation zwischen Abluftgeräten (z.B. ECA/ER) und
PushPull Geräten möglich. D.h. beim Anlauf eines
Abluftventilators gehen die PushPull-Geräte auf
Zuluftbetrieb, um den entstehenden Unterdruck zu
kompensieren. Der Zuluftbetrieb ist mit einem Nachlauf
von 0,6 oder 15 min möglich. Dabei wird auch die
angeschlossene Geräteanzahl berücksichtigt.
Die Steuerung verfügt über einen separaten 230 V
Eingang dessen Funktion in der Software definiert
werden kann. Folgende Funktionen stehen zur Auswahl:
Sicherheitsabschaltung, Einschlaffunktion, Stoßlüftung,
Zuluft-Funktion für die Abluftgeräte mit 0 s, 6 min
oder 15 min Nachlauf.
ModBus Anbindung ist möglich
Außerdem bietet die Raumluftsteuerung RLS 45 K die
Möglichkeit per Inbetriebnahmesoftware die
Gerätekonfiguration bequem mit dem PC/Laptop (Windows)
durchzuführen.
Einfache, zeitsparende digitale Inbetriebnahme und
Erstellung von digitalen Inbetriebnahmeprotokollen und
Wiederherstellungsdateien.
Die Raumluftsteuerung RLS 45 K bietet in Kombination
mit dem EnOcean-Erweiterungsmodul PP 45 EO die
einzigartige Möglichkeit, die kabelgebundenen PP 45 K
und PP 45 O und die Funkgeräte PP 45 RC miteinander zu
verbinden. Mit dieser Steuerungskombination können
daher z.B. im Erdgeschoss kabelgebundene Geräte und im
1. Obergeschoss Funkgeräte installiert werden. Das
ganze System wird dabei mit einem Tastendruck
angesteuert.
Die Steuerung ist mit weiteren Steuerungen oder
Leistungsteilen PP 45 LT erweiterbar.
Merkmale:
Die Raumluftsteuerung wird als Zubehör für die
Endmontage-Sets PP 45 K, PP 45, PPB 30 K, PPB 30 O oder
RV 2 benötigt.
Für die Gerätereihe PP 45 RC kann optional anstatt des
Funkschalters DS 45 RC die kabelgebundene Steuerung RLS
45 K verwendet werden. Es ist dann die Kombination von
RLS 45 K mit dem EnOcean-Erweiterungsmodul PP 45 EO
notwendig.
Über eine Raumluftsteuerung RLS 45 K können bis zu 6
Ventilatoren gleichzeitig angesteuert werden, z.B. 6 x
PP 45 Geräte oder 4 x PP 45 Geräte + 1 x PPB 30 oder
bis zu 3 x PPB 30 Geräte.
Über eine Raumluftsteuerung RLS 45 K können bis zu 8 RV
2 Lüftungsgeräte gleichzeitig angesteuert werden.
Weitere Kombinationsmöglichkeiten in der jeweiligen
Installationsanleitung.
Technische Daten
Bemessungsspannung : 230 V
Netzzuleitung : 3 x 1,5 mm2
Einbauort : Wand
Einbauart : Unterputz
Material : Kunststoff
Farbe : reinweiß, ähnlich RAL 9010
Gewicht : 0,11 kg
Gewicht mit Verpackung : 0,34 kg
Breite : 80 mm
Höhe : 80 mm
Tiefe : 49 mm
Breite mit Verpackung : 81 mm
Höhe mit Verpackung : 81 mm
Tiefe mit Verpackung : 50 mm
Verpackungseinheit : 1 Stück
Sortiment : K
GTIN (EAN) : 4012799573609
Hersteller: MAICO
RLS 45 K Raumluftsteuerung
Artikelnummer: 0157.0360
Menge: 1,000 Stck

**10.411 RLS 45 O Raumluftsteuerung Raumluftsteuerung als Zubehör für das Endmontage-Set PP 45 K, PP 45 O**
Besondere Eigenschaften :
Mit der Steuerung können 5 Lüftungsstufen
PP45-15/20/30/36/42 m3/h und PPB 30 - 5/12/18/22/26
m3/h und 3 Betriebsarten Dauerentlüftung (mit
Wärmerückgewinnung), Querlüftung (ohne
Wärmerückgewinnung) und sensorgeführter Autobetrieb
gewählt werden.
Betriebsart Dauerentlüftung mit Wärmerückgewinnung:
PushPull Betrieb. Die Geräte laufen alternierend und
wechseln alle 60 s die Laufrichtung.
Betriebsart Querlüftung: Ein Gerät ist permanent im
Zuluftbetrieb und das korrespondierende Gerät im
Abluftbetrieb (z.B. für Sommernachtkühlung).
Im Automatikbetrieb wird das Fördervolumen stufenlos an
den Sensorwert (HYI, HY, CO2, VOC) angepasst.
Die Raumluftsteuerung RLS 45 O kann mit dem internen
Feuchtesensor oder mit den externen Sensoren (Feuchte-,
CO2, VOC) erweitert werden. Dabei wird das
Fördervolumen angepasst und die Geräte erreichen die
Energieeffizienzklasse A+.
Betrieb von ungerader Anzahl von Geräten ist möglich.
Dabei werden die Volumenströme entsprechend der
Geräteanzahl automatisch aufgeteilt.
Modbus Anbindung möglich .
Die Steuerung ist mit weiteren Steuerungen oder
Leistungsteilen PP 45 LT erweiterbar.
Merkmale :
Die Raumluftsteuerung wird als Zubehör für die
Endmontage-Sets PP 45 K, PP 45 O oder PPB 30 O
benötigt.
Ein Betrieb des Endmontage-Set PPB 30 K in Verbindung
mit der Raumluftsteuerung RLS 45 O ist nicht möglich.
Über eine Raumluftsteuerung RLS 45 O können bis zu 6 PP
45 Geräte oder bis zu 3 PPB 30 O Geräten gleichzeitig
angesteuert werden.
Technische Daten
Bemessungsspannung : 230 V
Netzzuleitung : 3 x 1,5 mm2
Einbauort : Wand
Einbauart : Unterputz
Material : Kunststoff
Farbe : reinweiß, ähnlich RAL 9010
Gewicht : 0,11 kg
Gewicht mit Verpackung : 0,33 kg
Breite : 80 mm
Höhe : 80 mm
Tiefe : 49 mm
Breite mit Verpackung : 81 mm
Höhe mit Verpackung : 81 mm
Tiefe mit Verpackung : 50 mm
Verpackungseinheit : 1 Stück
Sortiment : K
GTIN (EAN) : 4012799573593
Hersteller: MAICO
RLS 45 O Raumluftsteuerung
Artikelnummer: 0157.0359
Menge: 1,000 Stck

**10.412 DS 45 RC Funkschalter Funkschalter als Zubehör für die Endmontage-Sets PP 45 RC und PPB 30 R**
Besondere Eigenschaften:
Mit dem Funkschalter DS 45 RC können 5 Lüftungsstufen
PP 45 - 15/20/30/36/42 m3/h und PPB 30 - 5/12/18/22/26
m3/h und 3 Betriebsarten Dauerentlüftung (mit
Wärmerückgewinnung), Querlüftung (ohne
Wärmerückgewinnung) und sensorgeführter Autobetrieb
gewählt werden.
Betriebsart Dauerentüftung mit Wärmerückgewinnung:
PushPull Betrieb. Die Geräte laufen alternierend und
wechseln alle 60 s die Laufrichtung.
Betriebsart Querlüftung: Ein Gerät ist permanent im
Zuluftbetrieb und das korrespondierende Gerät im
Abluftbetrieb (z.B. für Sommernachtkühlung).
Der Automatikbetrieb ist nur mit dem optional zu
integrierenden Feuchtesensor PP 45 HYI im RC Gerät
möglich.
Einzelbetrieb vom PP 45 RC und PPB 30 RC mit dem
Funkschalter DS 45 RC ist ebenfalls möglich.
Per Tastendruck kann auch die zeitbegrenzte
Intensivlüftung (Stoßlüftung) oder die zeitbegrenzte
Abschaltung (Einschlaffunktion) gewählt werden.
Über den Funkschalter DS 45 RC können beliebig viele
Geräte, sofern in Reichweite, angesteuert werden.
Einsatz überall dort, wo keine Steuerleitung
installiert werden kann.
Der Funkschalter benötigt keine Batterie.
Der Funkschalter kann angeschraubt oder auf Glasflächen
geklebt werden.
Merkmale :
Der Funkschalter wird als Zubehör für die
Endmontage-Sets PP 45 RC und PPB 30 RC benötigt.
Technische Daten
Netzzuleitung : nicht notwendig
Einbauort : Wand
Einbauart : Aufputz
Material : Kunststoff
Farbe : reinweiß, ähnlich RAL 9010
Gewicht : 0,06 kg
Gewicht mit Verpackung : 0,07 kg
Breite : 80 mm
Höhe : 80 mm
Tiefe : 15 mm
Breite mit Verpackung : 90 mm
Höhe mit Verpackung : 90 mm
Tiefe mit Verpackung : 37 mm
Verpackungseinheit : 1 Stück
Sortiment : K
GTIN (EAN) : 4012799573630
Hersteller: MAICO
DS 45 RC Funkschalter
Artikelnummer: 0157.0363
Menge: 1,000 Stck

**10.413 PP 45 LT Leistungsteil Leistungsteil zur Erweiterung der Raumluftsteuerung RLS 45 K oder RLS**
Leistungsteil, um das PushPull-System auf mehr als 6
Geräte zu erweitern.
Pro Leistungsteil können weitere 6 Geräte angeschlossen
werden.
Wird per RS485 Schnittstelle an die Raumluftsteuerung
RLS 45 K oder RLS 45 O angeschlossen.
Die Befehle der Raumluftsteuerung RLS 45 K oder RLS 45
O werden durch das PP 45 LT an die angeschlossenen
Geräte weitergeleitet.
Pro Raumluftsteuerung können maximal drei
Leistungsteile angeschlossen werden.
Technische Daten
Bemessungsspannung : 230 V
Netzzuleitung : 2 x 1,5 mm2
Einbauort : Wand
Einbauart : Unterputz
Material : Kunststoff
Farbe : reinweiß, ähnlich RAL 9010
Gewicht : 0,11 kg
Gewicht mit Verpackung : 0,22 kg
Breite : 80 mm
Höhe : 80 mm
Tiefe : 49 mm
Breite mit Verpackung : 230 mm
Höhe mit Verpackung : 170 mm
Tiefe mit Verpackung : 60 mm
Verpackungseinheit : 1 Stück
Sortiment : K
GTIN (EAN) : 4012799573616
Hersteller: MAICO
PP 45 LT Leistungsteil
Artikelnummer: 0157.0361
Menge: 1,000 Stck

**10.414 PP 45 EO EnOcean-Erweiterungsmodul Zur Ansteuerung der PP 45 RC und PPB 30 RC Geräte, wandelt die elektri**
Zur Umwandlung der elektrischen Signale auf EnOcean
Funk.
Damit können die PP 45 RC und PPB 30 RC Geräte
angesteuert werden.
Wird per RS485 Schnittstelle an die Raumluftsteuerung
RLS 45 K angeschlossen.
Damit ist auch eine System-Kombination von
kabelgebundenen PP 45 K und Funkgeräten PP 45 RC / PPB
30 RC möglich.
Mit dem Erweiterungsmodul PP 45 EO können weitere
EnOcean-Module z.B. Funksensoren (H, CO2) eingebunden
werden.
Technische Daten
Einbauort : Wand
Einbauart : Unterputz
Material : Kunststoff
Farbe : reinweiß, ähnlich RAL 9010
Gewicht : 0,06 kg
Gewicht mit Verpackung : 0,17 kg
Breite : 80 mm
Höhe : 80 mm
Tiefe : 49 mm
Breite mit Verpackung : 233 mm
Höhe mit Verpackung : 170 mm
Tiefe mit Verpackung : 60 mm
Verpackungseinheit : 1 Stück
Sortiment : K
GTIN (EAN) : 4012799573623
Hersteller: MAICO
PP 45 EO EnOcean-Erweiterungsmodul
Artikelnummer: 0157.0362
Menge: 1,000 Stck

**10.415 PP 45 AC EnOcean Actor Mit dem EnOcean Actor können die PushPull Funkgeräte PP 45 RC mit kabe**
Mit dem EnOcean Actor können die PushPull Funkgeräte PP
45 RC mit kabelgebundenen Abluftgeräten (ECA, ER) zu
einem Lüftungssystem kombiniert werden.
Der Actor kann als normaler Lichtschalter eingesetzt
werden. Mit einem Tastendruck werden die
kabelgebundenen Abluftgeräte (ECA, ER) eingeschaltet
und gleichzeitig wird ein Funktelegramm an das
Endmontage-Set PP 45 RC (Master) gesendet. Die PP 45 RC
Geräte (Master + Slave) bringen die für die
Abluftgeräte benötigte Zuluft.
Der Actor integriert sich mit allen gängigen
Schalterprogrammen (nur Schalterhersteller welche
EnOcean Funkschalter anbieten) und wird über zwei
Serienwippen oder eine Flächenwippe lokal bedient. Der
Rahmen und die Wippen (für EnOcean-Funkschalter) sind
nicht im Lieferumfang enthalten.
Technische Daten
Netzzuleitung : 5 x 1,5 mm2
Einbauort : Wand
Einbauart : Unterputz
Material : Kunststoff
Gewicht : 0,07 kg
Gewicht mit Verpackung : 0,1 kg
Breite : 70 mm
Höhe : 70 mm
Tiefe : 40 mm
Breite mit Verpackung : 85 mm
Höhe mit Verpackung : 85 mm
Tiefe mit Verpackung : 50 mm
Verpackungseinheit : 1 Stück
Sortiment : K
GTIN (EAN) : 4012799990673
Hersteller: MAICO
PP 45 ACT EnOcean Actor
Artikelnummer: 0157.1445
Menge: 1,000 Stck

**10.416 PP 45 HY Feuchtesensor Integrierter Feuchtesensor für Einzelraumlüftungsgerät PushPull 45 und**
Integrierter Feuchtesensor für Einzelraumlüftungsgerät
PushPull 45 und PushPull Balanced PPB 30.
Kann in die Raumluftsteuerung RLS 45 K oder RLS 45 O
integriert werden. Die dafür vorgesehene Öffnung am
Rahmen muss über dem Sensor liegen.
Der Feuchtesensor PP 45 HYI kann ebenfalls in das
Master-Funkgerät PP 45 RC (per Steckverbindung)
integriert werden.
Je nach Sensorwert wird das Fördervolumen der PushPull
Geräte stufenlos erhöht.
Technische Daten
Material : Kunststoff
Gewicht : 0,01 kg
Gewicht mit Verpackung : 0,05 kg
Breite : 15 mm
Höhe : 15 mm
Tiefe : 5 mm
Breite mit Verpackung : 16 mm
Höhe mit Verpackung : 16 mm
Tiefe mit Verpackung : 6 mm
Verpackungseinheit : 1 Stück
Sortiment : K
GTIN (EAN) : 4012799573647
Hersteller: MAICO
PP 45 HYI Feuchtesensor
Artikelnummer: 0157.0364
Menge: 1,000 Stck

**10.417 PP 45 HY Feuchtesensor Externer Feuchtesensor für Einzelraumlüftungsgerät PushPull 45 und Pus**
Externer Sensor für Einzelraumlüftungsgerät PushPull 45
und PushPull Balanced PPB 30.
Der Sensor wird per RS485 Schnittstelle an der
Raumluftsteuerung RLS 45 K oder RLS 45 O angeschlossen.
Dadurch kann der Sensor räumlich versetzt zur
Raumluftsteuerung platziert werden.
Einbau in einer einfachen Unterputzdose möglich.
Maximal können 3 externe Sensoren pro Raumluftsteuerung
angeschlossen werden.
Je nach Sensorwert wird das Fördervolumen der PushPull
Geräte stufenlos erhöht.
Technische Daten
Sensor : Feuchte
Material : Kunststoff
Gewicht : 0,07 kg
Gewicht mit Verpackung : 0,17 kg
Breite : 80 mm
Höhe : 80 mm
Tiefe : 49 mm
Breite mit Verpackung : 233 mm
Höhe mit Verpackung : 170 mm
Tiefe mit Verpackung : 60 mm
Verpackungseinheit : 1 Stück
Sortiment : K
GTIN (EAN) : 4012799573654
Hersteller: MAICO
PP 45 HY Feuchtesensor
Artikelnummer: 0157.0365
Menge: 1,000 Stck

**10.418 PP 45 CO CO2-Sensor Externer CO2-Sensor für Einzelraumlüftungsgerät PushPull 45 und PushPu**
Externer Sensor für Einzelraumlüftungsgerät PushPull 45
und PushPull Balanced PPB 30.
Der Sensor wird per RS485 Schnittstelle an der
Raumluftsteuerung RLS 45 K oder RLS 45 O angeschlossen.
Dadurch kann der Sensor räumlich versetzt zur
Raumluftsteuerung platziert werden.
Einbau in einer einfachen Unterputzdose möglich.
Maximal können 3 externe Sensoren pro Raumluftsteuerung
angeschlossen werden.
Je nach Sensorwert wird das Fördervolumen der PushPull
Geräte stufenlos erhöht.
Technische Daten
Sensor : CO2
Material : Kunststoff
Gewicht : 0,08 kg
Gewicht mit Verpackung : 0,18 kg
Breite : 80 mm
Höhe : 80 mm
Tiefe : 49 mm
Breite mit Verpackung : 233 mm
Höhe mit Verpackung : 167 mm
Tiefe mit Verpackung : 60 mm
Verpackungseinheit : 1 Stück
Sortiment : K
GTIN (EAN) : 4012799573661
Hersteller: MAICO
PP 45 CO2 CO2-Sensor
Artikelnummer: 0157.0366
Menge: 1,000 Stck

**10.419 PP 45 VO VOC-Sensor Externer VOC-Sensor (Luftqualitätssensor) für Einzelraumlüftungsgerät**
Externer Sensor für Einzelraumlüftungsgerät PushPull 45
und PushPull Balanced PPB 30.
Der Sensor wird per RS485 Schnittstelle an der
Raumluftsteuerung RLS 45 K oder RLS 45 O angeschlossen.
Dadurch kann der Sensor räumlich versetzt zur
Raumluftsteuerung platziert werden.
Einbau in einer einfachen Unterputzdose möglich.
Maximal können 3 externe Sensoren pro Raumluftsteuerung
angeschlossen werden.
Je nach Sensorwert wird das Fördervolumen der PushPull
Geräte stufenlos erhöht.
Technische Daten
Sensor : VOC (Luftqualität)
Material : Kunststoff
Gewicht : 0,07 kg
Gewicht mit Verpackung : 0,17 kg
Breite : 80 mm
Höhe : 80 mm
Tiefe : 49 mm
Breite mit Verpackung : 233 mm
Höhe mit Verpackung : 170 mm
Tiefe mit Verpackung : 60 mm
Verpackungseinheit : 1 Stück
Sortiment : K
GTIN (EAN) : 4012799573678
Hersteller: MAICO
PP 45 VOC VOC-Sensor
Artikelnummer: 0157.0367
Menge: 1,000 Stck

**10.420 PP 45 K Endmontage-Set Endmontage-Set für Einzelraumlüftungsgerät PushPull 45 K mit Wärmerück 0**
Ausführung:
Mit den Geräten kann ein komplettes Lüftungssystem nach
DIN 1946-6 inkl. Abluftgeräten über eine zentrale
Steuerung (RLS 45 K) aufgebaut werden.
Mit elektrischer Klappe.
Übersichtliche Inbetriebnahme-Software bei Verwendung
der RLS 45 K Steuerung erleichtert die Inbetriebnahme.
Einstellungen können gespeichert und auf weitere
Steuerungen übertragen werden.
Optionales Zubehör:
Mauerblock PP 45 MB
Leistungsteil PP 45 LT
EnOcean-Erweiterungsmodul PP 45 EO
EnOcean-Actor PP 45 ACT
Feuchtesensor PP 45 HYI und PP 45 HY
CO2-Sensor PP 45 CO2
VOC-Sensor PP 45 VOC
Luftfilter, Ersatz PP 45 G2, PP 45 G3 und PP 45 G2P
Zulassungen und Zertifikate:
DIBt-Zulassung Z-51.3-416.
Prüfbericht nach EN 13141-8.
Eintragung in TZWL Bulletin.
Wärmetauscher:
Mit dem Hochleistungswärmetauscher und dem
hocheffizienten EC-Ventilator erreichen die Geräte
einen Wärmebereitstellungsgrad von 84,3 % beim
Referenzvolumenstrom nach EN 13141-8.
Montagehinweise:
Montage erfolgt in 2 Schritten:
Einbau der Rohbauhülse PP 45 RHK (DN 160) oder PP 45
RHL (DN 160) sowie einer Außenabdeckung in eine
Kernlochbohrung DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Kondensatablauf:
Die Abführung des Kondensats erfolgt über eine
integrierte Kondensatabtropfkante in der
Außenabdeckung.
Besondere Eigenschaften:
Die Gerätereihe PP 45 K/O/RC ist die leiseste
Gerätereihe auf dem Markt und überzeugt mit den
Schalldruckpegelwerten (je Lüftungsstufe und Abstand 1
m): 21 dB(A) / 25 dB(A) / 31 dB(A) / 35 dB(A) / 38
dB(A).
Die Energieeffizienz von zwei Geräten + Steuerung
überzeugt mit einem SPI-Wert von max. 0,12 Wh/m3.
Durch die sehr leisen und energiesparenden Motoren,
einem sehr guten sensorgeführten Betrieb erreichen die
Geräte die Energieeffizienzklasse von A+.
Der Rohreinschub kann werkzeuglos zu Reinigungszwecken
und zum Filterwechsel ausgebaut werden. Die zwei Filter
sind ebenfalls werkzeuglos wechselbar.
Der Wärmetauscher kann mit Hilfe eines Werkzeugs
ebenfalls zu Reinigungszwecken ausgebaut werden.
Die Geräte können in 5 verschiedenen Lüftungsstufen
15/20/30/36/42 m3/h und in 3 Betriebsprogrammen
Dauerentlüftung mit Wärmerückgewinnung, Querlüftung und  0
sensorgeführter Autobetrieb betrieben werden.
Strömungsoptimierte Außenabdeckungen im Zubehörprogramm
halten die Abluft von der Außenfassade fern.
Merkmale:
Endmontage-Sets für das Einzelraumlüftungsgerät
PushPull 45 mit Ventilator, Keramik-Wärmetauscher,
Innenabdeckung und zwei integrierten Filtern (ISO
Coarse 30 % (G2) und ISO Coarse 45 % (G3)), so dass die
Luft in beide Richtungen gefiltert wird.
Um eine effiziente Lüftung zu erreichen, empfehlen wir
die Geräte paarweise zu betreiben.
In bestimmten Systemkombinationen ist auch eine
ungerade Anzahl von Geräten möglich.
Notwendiges Zubehör:
Rohbauhülse RH 160 oder RH 160 L.
Außenabdeckung PP 45 AK, PP 45 AE, PP 45 AW, PP 45 AS,
PP 45 AKR oder PP 45 AKB für Außenwandmontage oder
Laibungselement PP 45 LE für Laibungskanalmontage.
Raumluftsteuerung RLS 45 K oder RLS 45 O für die
Endmontage-Sets PP 45 K und PP 45 O und Funkschalter DS
45 RC für das Funkgerät PP 45 RC.
Über eine Raumluftsteuerung RLS 45 K oder RLS 45 O
können mehrere Geräte (max. 6) gleichzeitig gesteuert
werden.
Bei Verwendung des Funkschalters DS 45 RC ist die
Geräteanzahl nicht begrenzt, sofern die Geräte sich in
Reichweite der Funkschalter befinden.
Technische Daten
Ausführung : Komfortversion, elektrische Klappe
Fördervolumen : 15 m3/h / 20 m3/h / 30 m3/h / 36 m3/h /
42 m3/h
SEC average : -40,06 kWh/(m2*a)
Energieeffizienzklasse : A+
Bemessungsspannung : 12 V DC
SPI-Wert nach DIN EN 13141-8 : 0,11 Wh/m3
Maximale Leistungsaufnahme : 1,2 W / 1,7 W / 2,1 W /
2,8 W / 3,5 W
Schutzart : IP 00
DIBT-Zulassung : ja
Einbaulage : waagerecht
Systemart : dezentral
Material Gehäuse : Kunststoff
Material Wärmetauscher : Keramik
Farbe : verkehrsweiß, ähnlich RAL 9016
Gewicht : 3,15 kg
Gewicht mit Verpackung : 3,89 kg
Filterart : Außen- und Abluftfilter
Filterklasse : ISO Coarse 30 % (G2) / ISO Coarse 45 %
(G3)
Anschlussdurchmesser : 160 mm
Breite : 246 mm
Höhe : 246 mm
Tiefe : 282 mm
Breite mit Verpackung : 265 mm
Höhe mit Verpackung : 247 mm
Tiefe mit Verpackung : 300 mm
Notwendiger Mauerdurchbruch : 162 bis 182 mm
Mindestwandstärke : 265 mm (wenn der Einschub mit
Wandhülse bündig ist)
Wärmebereitstellungsgrad beim Referenzvolumenstrom
nachDIN EN 13141-8 : 84,3 %
Notwendige Raumluftsteuerung : RLS 45 K / RLS 45 O
Schalldruckpegel : 21 dB(A) / 25 dB(A) / 31 dB(A) / 35
dB(A) / 38 dB(A) (Abstand 1 m, Freifeldbedingungen)
Bewertete max. Element-Normschallpegeldifferenz Dn,w :
51 dB (gemessen mit PP 45 LE und Klappe geschlossen;
51dB gemessen mit PP45 AE, 2x PP45 SE, Klappe
geschlossen; 46 dB gemessen mit PP45 LE, PP45 LEW90,
Klappe offen)
Zulassungsnummer : Z-51.3-416 / Z-51.3-416
Verpackungseinheit : 1 Stück
Sortiment : K
GTIN (EAN) : 4012799952411
Hersteller: MAICO
PP 45 K Endmontage-Set
Artikelnummer: 0095.0241
Menge: 1,000 Stck

**10.421 PP 45 O Endmontage-Set Endmontage-Set für Einzelraumlüftungsgerät PushPull 45 K mit Wärmerück 0**
Ausführung:
Mit den Geräten kann ein komplettes Lüftungssystem nach
DIN 1946-6 inkl. Abluftgeräten über eine zentrale
Steuerung (RLS 45 K) aufgebaut werden.
Mit manueller Klappe.
Übersichtliche Inbetriebnahme-Software bei Verwendung
der RLS 45 K Steuerung erleichtert die Inbetriebnahme.
Einstellungen können gespeichert und auf weitere
Steuerungen übertragen werden.
Optionales Zubehör:
Mauerblock PP 45 MB
Leistungsteil PP 45 LT
EnOcean-Erweiterungsmodul PP 45 EO
EnOcean-Actor PP 45 ACT
Feuchtesensor PP 45 HYI und PP 45 HY
CO2-Sensor PP 45 CO2
VOC-Sensor PP 45 VOC
Luftfilter, Ersatz PP 45 G2, PP 45 G3 und PP 45 G2P
Zulassungen und Zertifikate:
DIBt-Zulassung Z-51.3-416.
Prüfbericht nach EN 13141-8.
Eintragung in TZWL Bulletin.
Wärmetauscher:
Mit dem Hochleistungswärmetauscher und dem
hocheffizienten EC-Ventilator erreichen die Geräte
einen Wärmebereitstellungsgrad von 84,3 % beim
Referenzvolumenstrom nach EN 13141-8.
Montagehinweise:
Montage erfolgt in 2 Schritten:
Einbau der Rohbauhülse PP 45 RHK (DN 160) oder PP 45
RHL (DN 160) sowie einer Außenabdeckung in eine
Kernlochbohrung DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Kondensatablauf:
Die Abführung des Kondensats erfolgt über eine
integrierte Kondensatabtropfkante in der
Außenabdeckung.
Besondere Eigenschaften:
Die Gerätereihe PP 45 K/O/RC ist die leiseste
Gerätereihe auf dem Markt und überzeugt mit den
Schalldruckpegelwerten (je Lüftungsstufe und Abstand 1
m): 21 dB(A) / 25 dB(A) / 31 dB(A) / 35 dB(A) / 38
dB(A).
Die Energieeffizienz von zwei Geräten + Steuerung
überzeugt mit einem SPI-Wert von max. 0,12 Wh/m3.
Durch die sehr leisen und energiesparenden Motoren,
einem sehr guten sensorgeführten Betrieb erreichen die
Geräte die Energieeffizienzklasse von A+.
Der Rohreinschub kann werkzeuglos zu Reinigungszwecken
und zum Filterwechsel ausgebaut werden. Die zwei Filter
sind ebenfalls werkzeuglos wechselbar.
Der Wärmetauscher kann mit Hilfe eines Werkzeugs
ebenfalls zu Reinigungszwecken ausgebaut werden.
Die Geräte können in 5 verschiedenen Lüftungsstufen
15/20/30/36/42 m3/h und in 3 Betriebsprogrammen
Dauerentlüftung mit Wärmerückgewinnung, Querlüftung und  0
sensorgeführter Autobetrieb betrieben werden.
Strömungsoptimierte Außenabdeckungen im Zubehörprogramm
halten die Abluft von der Außenfassade fern.
Merkmale:
Endmontage-Sets für das Einzelraumlüftungsgerät
PushPull 45 mit Ventilator, Keramik-Wärmetauscher,
Innenabdeckung und zwei integrierten Filtern (ISO
Coarse 30 % (G2) und ISO Coarse 45 % (G3)), so dass die
Luft in beide Richtungen gefiltert wird.
Um eine effiziente Lüftung zu erreichen, empfehlen wir
die Geräte paarweise zu betreiben.
In bestimmten Systemkombinationen ist auch eine
ungerade Anzahl von Geräten möglich.
Notwendiges Zubehör:
Rohbauhülse RH 160 oder RH 160 L.
Außenabdeckung PP 45 AK, PP 45 AE, PP 45 AW, PP 45 AS,
PP 45 AKR oder PP 45 AKB für Außenwandmontage oder
Laibungselement PP 45 LE für Laibungskanalmontage.
Raumluftsteuerung RLS 45 K oder RLS 45 O für die
Endmontage-Sets PP 45 K und PP 45 O und Funkschalter DS
45 RC für das Funkgerät PP 45 RC.
Über eine Raumluftsteuerung RLS 45 K oder RLS 45 O
können mehrere Geräte (max. 6) gleichzeitig gesteuert
werden.
Bei Verwendung des Funkschalters DS 45 RC ist die
Geräteanzahl nicht begrenzt, sofern die Geräte sich in
Reichweite der Funkschalter befinden.
Technische Daten
Ausführung : Objektversion
Fördervolumen : 15 m3/h / 20 m3/h / 30 m3/h / 36 m3/h /
42 m3/h
SEC average : -40,06 kWh/(m2*a)
Energieeffizienzklasse : A+
Bemessungsspannung : 12 V DC
SPI-Wert nach DIN EN 13141-8 : 0,11 Wh/m3
Maximale Leistungsaufnahme : 1,2 W / 1,7 W / 2,1 W /
2,8 W / 3,5 W
Schutzart : IP 00
DIBT-Zulassung : ja
Einbaulage : waagerecht
Systemart : dezentral
Material : Kunststoff
Material Gehäuse : Kunststoff
Material Wärmetauscher : Keramik
Farbe : verkehrsweiß, ähnlich RAL 9016
Gewicht : 3,08 kg
Gewicht mit Verpackung : 3,83 kg
Filterart : Außen- und Abluftfilter
Filterklasse : ISO Coarse 30 % (G2) / ISO Coarse 45 %
(G3)
Anschlussdurchmesser : 160 mm
Breite : 246 mm
Höhe : 246 mm
Tiefe : 282 mm
Breite mit Verpackung : 265 mm
Höhe mit Verpackung : 247 mm
Tiefe mit Verpackung : 300 mm
Notwendiger Mauerdurchbruch : 162 bis 182 mm
Mindestwandstärke : 265 mm (wenn der Einschub mit
Wandhülse bündig ist)
Wärmebereitstellungsgrad beim Referenzvolumenstrom
nachDIN EN 13141-8 : 84,3 %
Notwendige Raumluftsteuerung : RLS 45 K / RLS 45 O
Schalldruckpegel : 21 dB(A) / 25 dB(A) / 31 dB(A) / 35
dB(A) / 38 dB(A) (Abstand 1 m, Freifeldbedingungen)
Bewertete max. Element-Normschallpegeldifferenz Dn,w :
51 dB (gemessen mit PP 45 LE und Klappe geschlossen;
51dB gemessen mit PP45 AE, 2x PP45 SE, Klappe
geschlossen; 46 dB gemessen mit PP45 LE, PP45 LEW90,
Klappe offen)
Zulassungsnummer : Z-51.3-416 / Z-51.3-416
Verpackungseinheit : 1 Stück
Sortiment : K
GTIN (EAN) : 4012799952404
Hersteller: MAICO
PP 45 O Endmontage-Set
Artikelnummer: 0095.0240
Menge: 1,000 Stck

**10.422 PP 45 RC Endmontage-Set Endmontage-Set für Einzelraumlüftungsgerät PushPull 45 K mit Wärmerück 0**
Ausführung:
Mit Funksteuerung.
Mit elektrischer Klappe.
Optionales Zubehör:
Mauerblock PP 45 MB
Leistungsteil PP 45 LT
EnOcean-Erweiterungsmodul PP 45 EO
EnOcean-Actor PP 45 ACT
Feuchtesensor PP 45 HYI und PP 45 HY
CO2-Sensor PP 45 CO2
VOC-Sensor PP 45 VOC
Luftfilter, Ersatz PP 45 G2, PP 45 G3 und PP 45 G2P
Zulassungen und Zertifikate:
DIBt-Zulassung Z-51.3-416.
Prüfbericht nach EN 13141-8.
Eintragung in TZWL Bulletin.
Wärmetauscher:
Mit dem Hochleistungswärmetauscher und dem
hocheffizienten EC-Ventilator erreichen die Geräte
einen Wärmebereitstellungsgrad von 84,3 % beim
Referenzvolumenstrom nach EN 13141-8.
Montagehinweise:
Montage erfolgt in 2 Schritten:
Einbau der Rohbauhülse PP 45 RHK (DN 160) oder PP 45
RHL (DN 160) sowie einer Außenabdeckung in eine
Kernlochbohrung DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Kondensatablauf:
Die Abführung des Kondensats erfolgt über eine
integrierte Kondensatabtropfkante in der
Außenabdeckung.
Besondere Eigenschaften:
Die Gerätereihe PP 45 K/O/RC ist die leiseste
Gerätereihe auf dem Markt und überzeugt mit den
Schalldruckpegelwerten (je Lüftungsstufe und Abstand 1
m): 21 dB(A) / 25 dB(A) / 31 dB(A) / 35 dB(A) / 38
dB(A).
Die Energieeffizienz von zwei Geräten + Steuerung
überzeugt mit einem SPI-Wert von max. 0,12 Wh/m3.
Durch die sehr leisen und energiesparenden Motoren,
einem sehr guten sensorgeführten Betrieb erreichen die
Geräte die Energieeffizienzklasse von A+.
Der Rohreinschub kann werkzeuglos zu Reinigungszwecken
und zum Filterwechsel ausgebaut werden. Die zwei Filter
sind ebenfalls werkzeuglos wechselbar.
Der Wärmetauscher kann mit Hilfe eines Werkzeugs
ebenfalls zu Reinigungszwecken ausgebaut werden.
Die Geräte können in 5 verschiedenen Lüftungsstufen
15/20/30/36/42 m3/h und in 3 Betriebsprogrammen
Dauerentlüftung mit Wärmerückgewinnung, Querlüftung und  0
sensorgeführter Autobetrieb betrieben werden.
Strömungsoptimierte Außenabdeckungen im Zubehörprogramm
halten die Abluft von der Außenfassade fern.
Merkmale:
Endmontage-Sets für das Einzelraumlüftungsgerät
PushPull 45 mit Ventilator, Keramik-Wärmetauscher,
Innenabdeckung und zwei integrierten Filtern (ISO
Coarse 30 % (G2) und ISO Coarse 45 % (G3)), so dass die
Luft in beide Richtungen gefiltert wird.
Um eine effiziente Lüftung zu erreichen, empfehlen wir
die Geräte paarweise zu betreiben.
In bestimmten Systemkombinationen ist auch eine
ungerade Anzahl von Geräten möglich.
Notwendiges Zubehör:
Rohbauhülse RH 160 oder RH 160 L.
Außenabdeckung PP 45 AK, PP 45 AE, PP 45 AW, PP 45 AS,
PP 45 AKR oder PP 45 AKB für Außenwandmontage oder
Laibungselement PP 45 LE für Laibungskanalmontage.
Raumluftsteuerung RLS 45 K oder RLS 45 O für die
Endmontage-Sets PP 45 K und PP 45 O und Funkschalter DS
45 RC für das Funkgerät PP 45 RC.
Über eine Raumluftsteuerung RLS 45 K oder RLS 45 O
können mehrere Geräte (max. 6) gleichzeitig gesteuert
werden.
Bei Verwendung des Funkschalters DS 45 RC ist die
Geräteanzahl nicht begrenzt, sofern die Geräte sich in
Reichweite der Funkschalter befinden.
Technische Daten
Ausführung : Funkversion, elektrische Klappe
Fördervolumen : 15 m3/h / 20 m3/h / 30 m3/h / 36 m3/h /
42 m3/h
SEC average : -39,72 kWh/(m2*a)
Energieeffizienzklasse : A+
Bemessungsspannung : 230 V
SPI-Wert nach DIN EN 13141-8 : 0,12 Wh/m3
Maximale Leistungsaufnahme : 1,2 W / 1,7 W / 2,1 W /
2,8 W / 3,5 W
Schutzart : IP 00
DIBT-Zulassung : ja
Einbaulage : waagerecht
Systemart : dezentral
Material : Kunststoff
Material Gehäuse : Kunststoff
Material Wärmetauscher : Keramik
Farbe : verkehrsweiß, ähnlich RAL 9016
Gewicht : 3,18 kg
Gewicht mit Verpackung : 3,92 kg
Filterart : Außen- und Abluftfilter
Filterklasse : ISO Coarse 30 % (G2) / ISO Coarse 45 %
(G3)
Anschlussdurchmesser : 160 mm
Breite : 246 mm
Höhe : 246 mm
Tiefe : 282 mm
Breite mit Verpackung : 260 mm
Höhe mit Verpackung : 247 mm
Tiefe mit Verpackung : 300 mm
Notwendiger Mauerdurchbruch : 162 bis 182 mm
Mindestwandstärke : 265 mm (wenn der Einschub mit
Wandhülse bündig ist)
Wärmebereitstellungsgrad beim Referenzvolumenstrom
nachDIN EN 13141-8 : 84,3 %
Notwendige Raumluftsteuerung : DS 45 RC oder RLS 45 K
mit PP 45 EO
Schalldruckpegel : 21 dB(A) / 25 dB(A) / 31 dB(A) / 35
dB(A) / 38 dB(A) (Abstand 1 m, Freifeldbedingungen)
Bewertete max. Element-Normschallpegeldifferenz Dn,w :
51 dB (gemessen mit PP 45 LE und Klappe geschlossen;
51dB gemessen mit PP45 AE, 2x PP45 SE, Klappe
geschlossen; 46 dB gemessen mit PP45 LE, PP45 LEW90,
Klappe offen)
Zulassungsnummer : Z-51.3-416 / Z-51.3-416
Verpackungseinheit : 1 Stück
Sortiment : K
GTIN (EAN) : 4012799952428
Hersteller: MAICO
PP 45 RC Endmontage-Set
Artikelnummer: 0095.0242
Menge: 1,000 Stck

**10.423 PP 45 AK Außenabdeckung Außenabdeckung Kunststoff, Farbe verkehrsweiß, ähnlich RAL 9016 als no**
Außenabdeckung aus Kunststoff.
Farbe verkehrsweiß, ähnlich RAL 9016.
Mit integrierter Kondensatabtropkante.
Die Gitter sind strömungsoptimiert, um
Luftverwirbelungen zu minimieren und die Abluft wird
von der Außenwand fern gehalten. Somit werden die
Verfärbungen und die Schmutzablagerungen an der
Außenfassade deutlich minimiert.
Eine Außenabdeckung wird als notwendiges Zubehör für
die Endmontage-Sets PP 45 K, PP 45 O und PP 45 RC
benötigt.
Technische Daten
Einbauort : Außenwand
Material : Kunststoff
Farbe : verkehrsweiß, ähnlich RAL 9016
Gewicht : 0,3 kg
Gewicht mit Verpackung : 0,32 kg
Breite : 217 mm
Höhe : 217 mm
Tiefe : 42 mm
Breite mit Verpackung : 225 mm
Höhe mit Verpackung : 225 mm
Tiefe mit Verpackung : 50 mm
Verpackungseinheit : 1 Stück
Sortiment : K
GTIN (EAN) : 4012799931768
Hersteller: MAICO
PP 45 AK Außenabdeckung
Artikelnummer: 0093.0176
Menge: 1,000 Stck

**10.424 PP 45 AE Außenabdeckung Außenabdeckung Edelstahl (V4A), Farbe Edelstahl gebürstet als notwendi**
Außenabdeckung aus Edelstahl (V4A) gebürstet.
Mit integrierter Kondensatabtropfkante.
Die integrierten Luftleitelemente halten die Abluft von
der Außenwand fern. Somit werden die Verfärbungen und
die Schmutzablagerungen an der Außenfassade deutlich
minimiert.
Die strömungsoptimierte Haube ist zusätzlich mit einer
Schalldämmeinlage ausgestattet.
Wird für den Einsatz der Geräte in windexponierten
Bereichen empfohlen.
Eine Außenabdeckung wird als notwendiges Zubehör für
die Endmontage-Sets PP 45 K, PP 45 O und PP 45 RC
benötigt.
Technische Daten
Einbauort : Außenwand
Material Gehäuse : Edelstahl, gebürstet
Farbe : Edelstahl, gebürstet
Gewicht : 0,98 kg
Gewicht mit Verpackung : 1,11 kg
Breite : 220 mm
Höhe : 252,2 mm
Tiefe : 50 mm
Breite mit Verpackung : 240 mm
Höhe mit Verpackung : 280 mm
Tiefe mit Verpackung : 70 mm
Verpackungseinheit : 1 Stück
Sortiment : K
GTIN (EAN) : 4012799931775
Hersteller: MAICO
PP 45 AE Außenabdeckung
Artikelnummer: 0093.0177
Menge: 1,000 Stck

**10.425 PP 45 AW Außenabdeckung Außenabdeckung Aluminium, Farbe weiß pulverbeschichtet, ähnlich RAL 90**
Außenabdeckung aus Aluminium.
Farbe weiß pulverbeschichtet, ähnlich RAL 9010.
Mit integrierter Kondensatabtropkante.
Die integrierten Luftleitelemente halten die Abluft von
der Außenwand fern. Somit werden die Verfärbungen und
die Schmutzablagerungen an der Außenfassade deutlich
minimiert.
Die strömungsoptimierte Haube ist zusätzlich mit einer
Schalldämmeinlage ausgestattet.
Wird für den Einsatz der Geräte in windexponierten
Bereichen empfohlen.
Eine Außenabdeckung wird als notwendiges Zubehör für
die Endmontage-Sets PP 45 K, PP 45 O und PP 45 RC
benötigt.
Technische Daten
Einbauort : Außenwand
Material Gehäuse : Aluminium
Farbe : weiß pulverbeschichtet, ähnlich RAL 9010
Gewicht : 0,42 kg
Gewicht mit Verpackung : 0,55 kg
Breite : 220 mm
Höhe : 252,2 mm
Tiefe : 50 mm
Breite mit Verpackung : 240 mm
Höhe mit Verpackung : 280 mm
Tiefe mit Verpackung : 70 mm
Verpackungseinheit : 1 Stück
Sortiment : K
GTIN (EAN) : 4012799931782
Hersteller: MAICO
PP 45 AW Außenabdeckung
Artikelnummer: 0093.0178
Menge: 1,000 Stck

**10.426 PP 45 AS Außenabdeckung Außenabdeckung Aluminium, anthrazit pulverbeschichtet, ähnlich RAL 701**
Außenabdeckung aus Aluminium.
Farbe anthrazit pulverbeschichtet, ähnlich RAL 7016.
Mit integrierter Kondensatabtropkante.
Die integrierten Luftleitelemente halten die Abluft von
der Außenwand fern. Somit werden die Verfärbungen und
die Schmutzablagerungen an der Außenfassade deutlich
minimiert.
Die strömungsoptimierte Haube ist zusätzlich mit einer
Schalldämmeinlage ausgestattet.
Wird für den Einsatz der Geräte in windexponierten
Bereichen empfohlen.
Eine Außenabdeckung wird als notwendiges Zubehör für
die Endmontage-Sets PP 45 K, PP 45 O und PP 45 RC
benötigt.
Technische Daten
Einbauort : Außenwand
Material Gehäuse : Aluminium
Farbe : anthrazit pulverbeschichtet, ähnlich RAL 7016
Gewicht : 0,42 kg
Gewicht mit Verpackung : 0,55 kg
Breite : 220 mm
Höhe : 252,2 mm
Tiefe : 50 mm
Breite mit Verpackung : 240 mm
Höhe mit Verpackung : 280 mm
Tiefe mit Verpackung : 70 mm
Verpackungseinheit : 1 Stück
Sortiment : K
GTIN (EAN) : 4012799936121
Hersteller: MAICO
PP 45 AS Außenabdeckung
Artikelnummer: 0093.0612
Menge: 1,000 Stck

**10.427 PP 45 AK Außenabdeckung Außenabdeckung Kunststoff, Farbe verkehrsweiß, ähnlich RAL 9016 als no**
Außenabdeckung aus Kunststoff.
Farbe verkehrsweiß, ähnlich RAL 9016.
Mit integriertem Kondensatabtropfkanal.
Die Gitter sind strömungsoptimiert, um
Luftverwirbelungen zu minimieren und die Abluft wird
von der Außenwand fern gehalten. Somit werden die
Verfärbungen und die Schmutzablagerungen an der
Außenfassade deutlich minimiert.
Eine Außenabdeckung wird als notwendiges Zubehör für
die Endmontage-Sets PP 45 K, PP 45 O und PP 45 RC
benötigt.
Technische Daten
Einbauort : Außenfassade
Material : Kunststoff
Farbe : verkehrsweiß, ähnlich RAL 9016
Gewicht : 0,2 kg
Gewicht mit Verpackung : 0,21 kg
Breite : 180 mm
Höhe : 180 mm
Tiefe : 39 mm
Breite mit Verpackung : 180,5 mm
Höhe mit Verpackung : 180,5 mm
Tiefe mit Verpackung : 40 mm
Verpackungseinheit : 1 Stück
Sortiment : K
GTIN (EAN) : 4012799992608
Hersteller: MAICO
PP 45 AKR Außenabdeckung
Artikelnummer: 0093.1635
Menge: 1,000 Stck

**10.428 PP 45 AK Außenabdeckung Außenabdeckung Kunststoff besandet, Farbe beige, als notwendiges Zubeh**
Außenabdeckung aus Kunststoff.
Die Abdeckung ist besandet um die Fassadenfarbe
leichter aufbringen zu können.
Mit integriertem Kondensatabtropfkanal.
Die Gitter sind strömungsoptimiert, um
Luftverwirbelungen zu minimieren und die Abluft wird
von der Außenwand fern gehalten. Somit werden die
Verfärbungen und die Schmutzablagerungen an der
Außenfassade deutlich minimiert.
Eine Außenabdeckung wird als notwendiges Zubehör für
die Endmontage-Sets PP 45 K, PP 45 O und PP 45 RC
benötigt.
Technische Daten
Einbauort : Außenfassade
Material : Kunststoff
Farbe : beige
Gewicht : 0,2 kg
Gewicht mit Verpackung : 0,21 kg
Breite : 181 mm
Höhe : 181 mm
Tiefe : 39 mm
Breite mit Verpackung : 181,5 mm
Höhe mit Verpackung : 181,5 mm
Tiefe mit Verpackung : 40 mm
Verpackungseinheit : 1 Stück
Sortiment : K
GTIN (EAN) : 4012799992639
Hersteller: MAICO
PP 45 AKB Außenabdeckung
Artikelnummer: 0093.1636
Menge: 1,000 Stck

**10.429 PP 45 LE Laibungselement Laibungselement mit Edelstahl-Abdeckung als notwendiges Zubehör für di**
Wird für den Einsatz der Geräte in windexponierten und
lärmbelasteten Bereichen empfohlen.
Mit dem Einsatz des Laibungselementes wird der
Normschallpegeldifferenzwert um 3-9 dB erhöht. Mit dem
weiteren zusätzlichen Winkelstück PP 45 LEW90 kann der
Normschallpegeldifferenzwert insgesamt um 9-13 dB
erhöht werden.
Brandschutzklasse B1.
Ein Laibungselement wird als notwendiges Zubehör für
die Endmontage-Sets PP 45 K, PP 45 O und PP 45 RC bei
einer Montage in der Fensterlaibung benötigt.
Die Außenabdeckung des Laibungskanals ist aus
gebürstetem Edelstahl.
Technische Daten
Einbauort : Außenwand
Material : Kunststoff EPP
Material Gehäuse : Kunststoff EPP
Material Außenabdeckung : Edelstahl
Farbe : Edelstahl, gebürstet
Gewicht : 1,3 kg
Gewicht mit Verpackung : 1,38 kg
Brandschutz : Brandschutzklasse B1
Breite : 100 mm
Höhe : 400 mm
Tiefe : 661 mm
Breite mit Verpackung : 105 mm
Höhe mit Verpackung : 405 mm
Tiefe mit Verpackung : 700 mm
Verpackungseinheit : 1 Stück
Sortiment : K
GTIN (EAN) : 4012799931799
Hersteller: MAICO
PP 45 LE Laibungselement
Artikelnummer: 0093.0179
Menge: 1,000 Stck

**10.430 PP 45 LE Laibungselement-Verlängerung Laibungselement-Verlängerung als Zubehör für Laibungselement PP 45 LE**
Laibungselement-Verlängerung als Zubehör für
Laibungselement PP 45 LE. Die Verlängerung dient dazu
um die Laibungskanal-Einbaulänge von 535 mm auf 858 mm
zu verlängern.
Brandschutzklasse B1.
Technische Daten
Einbauort : Außenwand
Material : Kunststoff EPP
Material Gehäuse : Kunststoff EPP
Farbe : schwarz
Gewicht : 0,45 kg
Gewicht mit Verpackung : 0,5 kg
Brandschutz : Brandschutzklasse B1
Breite : 330 mm
Höhe : 400 mm
Tiefe : 100 mm
Breite mit Verpackung : 335 mm
Höhe mit Verpackung : 405 mm
Tiefe mit Verpackung : 105 mm
Verpackungseinheit : 1 Stück
Sortiment : K
GTIN (EAN) : 4012799991489
Hersteller: MAICO
PP 45 LEV Laibungselement-Verlängerung
Artikelnummer: 0093.1483
Menge: 1,000 Stck

**10.431 PP 45 LE Laibungselement-Winkel Laibungselement-Winkel 90 als Zubehör für Laibungselement PP 45 LE**
Laibungselement-Winkel 90  als Zubehör für
Laibungselement PP 45 LE.
Der Winkel dient dazu die Laibungskanal-Einbaulage um
90  umzulenken. Somit ist die Positionierung der
Kernbohrung oberhalb der Fensterebene möglich.
Weiterhin trägt der Winkel zur Verbesserung der
Normschallpegeldifferenzwerte bei. Mit dem Einsatz des
Laibungselementes wird der Normschallpegeldifferenzwert
um 3-9 dB erhöht.
Mit dem weiteren zusätzlichen Winkelstück PP45 LEW90
kann der Normschallpegeldifferenzwert insgesamt um 9-13
dB erhöht werden.
Brandschutzklasse B1.

Technische Daten
Einbauort : Außenwand
Material : Kunststoff EPP
Material Gehäuse : Kunststoff EPP
Farbe : schwarz
Gewicht : 0,65 kg
Gewicht mit Verpackung : 0,66 kg
Brandschutz : Brandschutzklasse B1
Breite : 445 mm
Höhe : 445 mm
Tiefe : 100 mm
Breite mit Verpackung : 446 mm
Höhe mit Verpackung : 446 mm
Tiefe mit Verpackung : 101 mm
Verpackungseinheit : 1 Stück
Sortiment : K
GTIN (EAN) : 4012799992301
Hersteller: MAICO
PP 45 LEW90 Laibungselement-Winkel
Artikelnummer: 0093.1558
Menge: 1,000 Stck

**10.432 PP 45 SE Schalldämmelement Schalldämmelement als optionales Zubehör für Endmontage-Set PP 45 O, P**
Schalldämmelement als optionales Zubehör für
Endmontage-Set PP 45 O, PP 45 K und PP 45 RC.
Wird verwendet, um die Schallleistung zu reduzieren und
die Schalldämpfung zu erhöhen.
Reduktion der Schallleistung bei einem
Schalldämmelement bis 2 dB(A).
Reduktion der Schallleistung bei zwei
Schalldämmelementen (45  verdreht) bis 5 dB(A).
Lieferumfang:
1 x Außenring
1 x Innenteil
Das Innenteil dient nur zum Transportschutz und muss
vor dem Einbau in das Endmontage-Set entfernt werden.
Technische Daten
Einbauort : Wand
Material : Melaminharz
Farbe : grau
Gewicht : 0,02 kg
Gewicht mit Verpackung : 0,02 kg
Brandschutz : Brandschutzklasse B1
Außendurchmesser : 154 mm
Breite : 154 mm
Höhe : 154 mm
Tiefe : 100 mm
Breite mit Verpackung : 156 mm
Höhe mit Verpackung : 156 mm
Tiefe mit Verpackung : 101 mm
Einfügungsdämpfung bei 63 Hz :
Einfügungsdämpfung bei 125 Hz :
Einfügungsdämpfung bei 250 Hz :
Einfügungsdämpfung bei 500 Hz :
Einfügungsdämpfung bei 1 kHz :
Einfügungsdämpfung bei 2 kHz :
Einfügungsdämpfung bei 4 kHz :
Einfügungsdämpfung bei 8 kHz :
Einfügungsdämpfung Gesamt : 2 dB
Einfügungsdämpfung Anmerkung : bei 2x PP45 SE (45
verdreht): 2,5-5 dB(A)
Schalldämmung : ja
Verpackungseinheit : 1 Stück
Sortiment : K
GTIN (EAN) : 4012799933083
Hersteller: MAICO
PP 45 SE Schalldämmelement
Artikelnummer: 0093.0308
Menge: 1,000 Stck

**10.433 PP 45 G2 Luftfilter, Ersatz Ersatz-Luftfilter für Einzelraumlüftungsgerät PushPull PP 45, Einbau i**
Ersatz-Luftfilter für Einzelraumlüftungsgerät PushPull
45.
Die ISO Coarse 30 % (G2) Filter werden innenseitig und
die ISO Coarse 45 % (G3) Filter außenseitig
installiert.
Technische Daten
Material : Synthetik
Farbe : weiß
Gewicht : 0,01 kg
Gewicht mit Verpackung : 0,01 kg
Filterklasse : ISO Coarse 30 % (G2)
Breite : 140 mm
Höhe : 140 mm
Tiefe : 10 mm
Breite mit Verpackung : 200 mm
Höhe mit Verpackung : 180 mm
Tiefe mit Verpackung : 22 mm
Verpackungseinheit : 2 Stück
Sortiment : K
GTIN (EAN) : 4012799932734
Hersteller: MAICO
PP 45 G2 Luftfilter, Ersatz
Artikelnummer: 0093.0273
Menge: 1,000 Stck

**10.434 PP 45 G3 Luftfilter, Ersatz Ersatz-Luftfilter für Einzelraumlüftungsgerät PushPull PP 45, Einbau i**
Ersatz-Luftfilter für Einzelraumlüftungsgerät PushPull
45.
Die ISO Coarse 30 % (G2) Filter werden innenseitig und
die ISO Coarse 45 % (G3) Filter außenseitig
installiert.
Technische Daten
Material : Synthetik
Farbe : weiß
Gewicht : 0,01 kg
Gewicht mit Verpackung : 0,01 kg
Filterklasse : ISO Coarse 45 % (G3)
Breite : 140 mm
Höhe : 140 mm
Tiefe : 15 mm
Breite mit Verpackung : 200 mm
Höhe mit Verpackung : 180 mm
Tiefe mit Verpackung : 33 mm
Verpackungseinheit : 2 Stück
Sortiment : K
GTIN (EAN) : 4012799932741
Hersteller: MAICO
PP 45 G3 Luftfilter, Ersatz
Artikelnummer: 0093.0274
Menge: 1,000 Stck

**10.435 PP 45 G2 Luftfilter, Ersatz Ersatz-Luftfilter-Set aus auswaschbaren Filtern, Filterklasse ISO Coar**
Ersatz-Luftfilter aus auswaschbaren Filtern für
Einzelraumlüftungsgerät PushPull 45.
Technische Daten
Material : Kunststoff
Farbe : schwarz
Gewicht : 0,05 kg
Gewicht mit Verpackung : 0,06 kg
Filterklasse : ISO Coarse 30 % (G2)
Breite : 140 mm
Höhe : 140 mm
Tiefe : 12 mm
Breite mit Verpackung : 300 mm
Höhe mit Verpackung : 220 mm
Tiefe mit Verpackung : 110 mm
Verpackungseinheit : 10 Stück
Sortiment : K
GTIN (EAN) : 4012799990994
Hersteller: MAICO
PP 45 G2P Luftfilter, Ersatz
Artikelnummer: 0093.1444
Menge: 1,000 Stck

**10.436 PP 60-SE Endmontage-Set Komplette Ventilatoreinheit für Einzelraumlüftungsgerät PushPull 60 mi**
Merkmale:
Komplette Ventilatoreinheit für Einzelraumlüftungsgerät
PushPull 60 mit Keramik-Wärmetauscher, Innenabdeckung
und zwei integrierte G3-Filter, so dass die Luft in
beide Richtungen gefiltert wird (optional: M6
Feinstaubfilter).
Einschub komplett aus schalldämmendem EPP.
Notwendiges Zubehör:
Rohbau-Set PP 60 A-SR für Außenwandmontage oder PP 60
L-SR für Laibungskanalmontage.
Raumluftsteuerung RLS PP.
Über eine Raumluftsteuerung RLS PP können mehrere
Geräte (max. 6) gleichzeitig gesteuert werden.
Die PushPull 60 Geräte werden immer paarweise
betrieben. Minimalanforderungen sind 2 x PushPull 60
Geräte und 1 Steuerung.
Wärmetauscher:
Keramik-Wärmetauscher mit wabenförmigen
Luftführungskanälen.
Wärmetauscher lässt sich nach Abnahme der
Innenabdeckung und des Filters einfach herausziehen.
WRG-Ventilator:
Ein Gleichstromventilator für Zu- und Abluft.
5 Lüftungsstufen mit Wärmerückgewinnung:
Die Lüftungsstufen sind je nach Ausführung des
Rohbau-Sets unterschiedlich.
Weitere Lüftungsstufen ohne Wärmerückgewinnung:
Querlüftung: Ein Gerät ist permanent in Zuluftbetrieb
und das korrespondierende Gerät im Abluftbetrieb (Z.B.
für Sommernachtkühlung).
Entfeuchtung: Wird manuell geschaltet. Die Geräte mit
Feuchtesensor laufen im Querlüftungsmodus bis die
Feuchte einen bestimmten Wert unterschritten hat.
Stufe 0, die Null-Luft-Stufe: Schließen der
Außenklappen bei starker Geruchsbelästigung von außen.
Hierbei verbraucht das Gerät keine elektrische Energie.
Montagehinweise:
Montage erfolgt in 2 Schritten:
Einbau des Rohbau-Sets PP 60 A-SR für Außenwandmontage
oder Rohbau-Set PP 60 L-SR für Laibungskanalmontage in
einer Kernlochbohrung DN 220.
Integration des Endmontagesets PP 60-SE.
Die Wandhülse des Rohbausets ist mit Putzschutzdeckeln
vor Verunreinigungen geschützt.
Die Abdeckungen sind leicht abnehmbar.
Keine Rohrverlegung notwendig.
Keine Einregulierung der Anlage notwendig.
Elektrischer Anschluss:
Das Gerät wird betriebsfertig montiert geliefert.
Elektrischer Anschluss erfolgt mittels Steckverbindung.
Verbindung zur Raumluftsteuerung RLS PP über steckbare
Steuerleitungen.
Kondensatablauf:
Die Abführung des Kondensats erfolgt über eine
integrierte Kondensatabtropfkante in der
Außenabdeckung.
Technische Daten
Fördervolumen : 17 m3/h / 21 m3/h / 30 m3/h / 41 m3/h /
50 m3/h (mit Rohbau-Set PP 60 A-SR)
SEC average : -34,62 kWh/(m2*a)
Energieeffizienzklasse : A
Maximale Leistungsaufnahme : 2 W / 2,4 W / 2,9 W / 3,7
W / 4,8 W
Schutzart : IP X0
Einbaulage : waagerecht
Systemart : dezentral
Material Gehäuse : Kunststoff EPP
Material Wärmetauscher : Keramik
Farbe : verkehrsweiß, ähnlich RAL 9016
Gewicht : 3,1 kg
Gewicht mit Verpackung : 3,82 kg
Filterart : Außen- und Abluftfilter
Filterklasse : G3 (optional M6)
Breite : 327 mm
Höhe : 310 mm
Tiefe : 268 mm
Breite mit Verpackung : 625 mm
Höhe mit Verpackung : 290 mm
Tiefe mit Verpackung : 285 mm
Wärmebereitstellungsgrad : > 80 %
Notwendige Raumluftsteuerung : RLS PP
Schalldruckpegel : 18 dB(A) / 23 dB(A) / 27 dB(A) / 32
dB(A) / 35 dB(A) (Abstand 1 m, Freifeldbedingungen)
Bewertete max. Element-Normschallpegeldifferenz Dn,w :
44 dB
Verpackungseinheit : 1 Stück
Sortiment : K
GTIN (EAN) : 4012799952077
Hersteller: MAICO
PP 60-SE Endmontage-Set
Artikelnummer: 0095.0207
Menge: 1,000 Stck

**10.437 genioven Dezentrales Lüftungsgerät mit Wärmerückgewinnung Dezentrales RLT Gerät mit sehr hoher Wärmerückgewinnung. Mit Kreuz-Geg**
Ausführung:
Mit Kreuz-Gegenstrom-Wärmetauscher und Vorheizregister,
Außen- und Fortluftanschlüsse auf der Rückseite,
Ausblasung oben, komplett verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / G=Gegenstrom-Wärmetauscher /
SO=Basisgerät, Zuluftgitter oben
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Anschlussdurchmesser Kondensatablauf : 7 mm (innen), 10
mm (außen)
Breite : 1.579 mm
Höhe : 473 mm
Tiefe : 880 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412007
Hersteller: MAICO
geniovent.x 600 H W-G-SO Dezentrales Lüftungsgerät mit
Wärmerückgewinnung
Artikelnummer: 0041.0200
Menge: 1,000 Stck

**10.438 genioven Dezentrales Lüftungsgerät mit Wärmerückgewinnung Dezentrales RLT Gerät mit sehr hoher Wärmerückgewinnung. Mit Kreuz-Ge**
Ausführung:
Mit Kreuz-Gegenstrom-Wärmetauscher und Vorheizregister,
Außen- und Fortluftanschlüsse auf der Rückseite,
Ausblasung unten, komplett verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / G=Gegenstrom-Wärmetauscher /
SU=Teilintegriert, Zuluft-und Abluftgitter unten
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Anschlussdurchmesser Kondensatablauf : 7 mm (innen), 10
mm (außen)
Breite : 1.579 mm
Höhe : 473 mm
Tiefe : 880 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412014
Hersteller: MAICO
geniovent.x 600 H W-G-SU Dezentrales Lüftungsgerät mit
Wärmerückgewinnung
Artikelnummer: 0041.0201
Menge: 1,000 Stck

**10.439 genioven Dezentrales Lüftungsgerät mit Wärmerückgewinnung Dezentrales RLT Gerät mit sehr hoher Wärmerückgewinnung. Mit Kreuz-Ge**
Ausführung:
Mit Kreuz-Gegenstrom-Wärmetauscher und Vorheizregister,
Außen- und Fortluftanschlüsse auf der Rückseite, Zu-
und Abluft über Kanal, nicht verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / G=Gegenstrom-Wärmetauscher /
K3=Vollintegriert: Zu- undAbluft über Kanal
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Anschlussdurchmesser Kondensatablauf : 7 mm (innen), 10
mm (außen)
Breite : 1.575 mm
Höhe : 473 mm
Tiefe : 869 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412021
Hersteller: MAICO
geniovent.x 600 H W-G-K3 Dezentrales Lüftungsgerät mit
Wärmerückgewinnung
Artikelnummer: 0041.0202
Menge: 1,000 Stck

**10.440 genioven Dezentrales Lüftungsgerät mit Wärmerückgewinnung Dezentrales RLT Gerät mit sehr hoher Wärmerückgewinnung. Mit Kreuz-Ge**
Ausführung:
Mit Kreuz-Gegenstrom-Wärmetauscher und Vorheizregister,
Außen- und Fortluftanschlüsse auf der Rückseite, Zuluft
über Kanal, Abluft am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / G=Gegenstrom-Wärmetauscher /
K1=Kombilösung: Zuluft über Kanal, Abluft über Gitter
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Anschlussdurchmesser Kondensatablauf : 7 mm (innen), 10
mm (außen)
Breite : 1.579 mm
Höhe : 473 mm
Tiefe : 869 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412038
Hersteller: MAICO
geniovent.x 600 H W-G-K1 Dezentrales Lüftungsgerät mit
Wärmerückgewinnung
Artikelnummer: 0041.0203
Menge: 1,000 Stck

**10.441 genioven Dezentrales Lüftungsgerät mit Wärmerückgewinnung Dezentrales RLT Gerät mit sehr hoher Wärmerückgewinnung. Mit Kreuz-Ge**
Ausführung:
Mit Kreuz-Gegenstrom-Wärmetauscher und Vorheizregister,
Außen- und Fortluftanschlüsse auf der Rückseite, Abluft
über Kanal, Zuluft am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / G=Gegenstrom-Wärmetauscher /
K2=Kombilösung: Abluft über Kanal, Zuluft über Gitter
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Anschlussdurchmesser Kondensatablauf : 7 mm (innen), 10
mm (außen)
Breite : 1.577 mm
Höhe : 473 mm
Tiefe : 880 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412045
Hersteller: MAICO
geniovent.x 600 H W-G-K2 Dezentrales Lüftungsgerät mit
Wärmerückgewinnung
Artikelnummer: 0041.0204
Menge: 1,000 Stck

**10.442 genioven Dezentrales Lüftungsgerät mit Wärmerückgewinnung Dezentrales RLT Gerät mit sehr hoher Wärmerückgewinnung. Mit Enthalpi**
Ausführung:
Mit Enthalpie-Wärmetauscher, Außen- und
Fortluftanschlüsse auf der Rückseite, Ausblasung oben,
komplett verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / E=Enthalpie-Wärmetauscher /
SO=Basisgerät, Zuluftgitteroben
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Breite : 1.579 mm
Höhe : 473 mm
Tiefe : 880 mm
Breite mit Verpackung : 2.070 mm
Höhe mit Verpackung : 950 mm
Tiefe mit Verpackung : 1.020 mm
Fördermitteltemperatur bei IMax : -15  C bis 60  C
Umgebungstemperatur : 10  C bis 40  C
Max. Wärmebereitstellungsgrad nach DIN EN 13141-7 (A7)
: 80,5 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412052
Hersteller: MAICO
geniovent.x 600 H W-E-SO Dezentrales Lüftungsgerät mit
Wärmerückgewinnung
Artikelnummer: 0041.0205
Menge: 1,000 Stck

**10.443 genioven Dezentrales Lüftungsgerät mit Wärmerückgewinnung Dezentrales RLT Gerät mit sehr hoher Wärmerückgewinnung. Mit Enthalpi**
Ausführung:
Mit Enthalpie-Wärmetauscher, Außen- und
Fortluftanschlüsse auf der Rückseite, Ausblasung unten,
komplett verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / E=Enthalpie-Wärmetauscher /
SU=Teilintegriert, Zuluft- und Abluftgitter unten
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Breite : 1.579 mm
Höhe : 473 mm
Tiefe : 880 mm
Breite mit Verpackung : 2.070 mm
Höhe mit Verpackung : 950 mm
Tiefe mit Verpackung : 1.020 mm
Fördermitteltemperatur bei IMax : -15  C bis 60  C
Umgebungstemperatur : 10  C bis 40  C
Max. Wärmebereitstellungsgrad nach DIN EN 13141-7 (A7)
: 80,5 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412069
Hersteller: MAICO
geniovent.x 600 H W-E-SU Dezentrales Lüftungsgerät mit
Wärmerückgewinnung
Artikelnummer: 0041.0206
Menge: 1,000 Stck

**10.444 genioven Dezentrales Lüftungsgerät mit Wärmerückgewinnung Dezentrales RLT Gerät mit sehr hoher Wärmerückgewinnung. Mit Enthalpi**
Ausführung:
Mit Enthalpie-Wärmetauscher, Außen- und
Fortluftanschlüsse auf der Rückseite, Zu- und Abluft
über Kanal, nicht verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / E=Enthalpie-Wärmetauscher /
K3=Vollintegriert: Zu- und Abluft über Kanal
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Breite : 1.575 mm
Höhe : 473 mm
Tiefe : 869 mm
Breite mit Verpackung : 2.070 mm
Höhe mit Verpackung : 950 mm
Tiefe mit Verpackung : 1.020 mm
Fördermitteltemperatur bei IMax : -15  C bis 60  C
Umgebungstemperatur : 10  C bis 40  C
Max. Wärmebereitstellungsgrad nach DIN EN 13141-7 (A7)
: 80,5 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412076
Hersteller: MAICO
geniovent.x 600 H W-E-K3 Dezentrales Lüftungsgerät mit
Wärmerückgewinnung
Artikelnummer: 0041.0207
Menge: 1,000 Stck

**10.445 genioven Dezentrales Lüftungsgerät mit Wärmerückgewinnung Dezentrales RLT Gerät mit sehr hoher Wärmerückgewinnung. Mit Enthalpi**
Ausführung:
Mit Enthalpie-Wärmetauscher, Außen- und
Fortluftanschlüsse auf der Rückseite, Zuluft über  0
Kanal, Abluft am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / E=Enthalpie-Wärmetauscher /
K1=Kombilösung: Zuluft überKanal, Abluft über Gitter
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Breite : 1.579 mm
Höhe : 473 mm
Tiefe : 869 mm
Breite mit Verpackung : 2.070 mm
Höhe mit Verpackung : 950 mm
Tiefe mit Verpackung : 1.020 mm
Fördermitteltemperatur bei IMax : -15  C bis 60  C
Umgebungstemperatur : 10  C bis 40  C
Max. Wärmebereitstellungsgrad nach DIN EN 13141-7 (A7)
: 80,5 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412083
Hersteller: MAICO
geniovent.x 600 H W-E-K1 Dezentrales Lüftungsgerät mit
Wärmerückgewinnung
Artikelnummer: 0041.0208
Menge: 1,000 Stck

**10.446 genioven Dezentrales Lüftungsgerät mit Wärmerückgewinnung Dezentrales RLT Gerät mit sehr hoher Wärmerückgewinnung. Mit Enthalpi**
Ausführung:
Mit Enthalpie-Wärmetauscher, Außen- und
Fortluftanschlüsse auf der Rückseite, Abluft über  0
Kanal, Zuluft am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / E=Enthalpie-Wärmetauscher /
K2=Kombilösung: Abluft überKanal, Zuluft über Gitter
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Breite : 1.577 mm
Höhe : 473 mm
Tiefe : 880 mm
Breite mit Verpackung : 2.070 mm
Höhe mit Verpackung : 950 mm
Tiefe mit Verpackung : 1.020 mm
Fördermitteltemperatur bei IMax : -15  C bis 60  C
Umgebungstemperatur : 10  C bis 40  C
Max. Wärmebereitstellungsgrad nach DIN EN 13141-7 (A7)
: 80,5 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412090
Hersteller: MAICO
geniovent.x 600 H W-E-K2 Dezentrales Lüftungsgerät mit
Wärmerückgewinnung
Artikelnummer: 0041.0209
Menge: 1,000 Stck

**10.447 genioven Dezentrales Lüftungsgerät mit Wärmerückgewinnung Dezentrales RLT Gerät mit sehr hoher Wärmerückgewinnung. Mit Kreuz-Ge**
Ausführung:
Mit Kreuz-Gegenstrom-Wärmetauscher und Vorheizregister,
Außen- und Fortluftanschlüsse nach oben, Ausblasung
oben, komplett verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / G=Gegenstrom-Wärmetauscher / SO=Basisgerät,
Zuluftgitter oben
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Anschlussdurchmesser Kondensatablauf : 7 mm (innen), 10
mm (außen)
Breite : 1.579 mm
Höhe : 473 mm
Tiefe : 880 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412106
Hersteller: MAICO
geniovent.x 600 H D-G-SO Dezentrales Lüftungsgerät mit
Wärmerückgewinnung
Artikelnummer: 0041.0210
Menge: 1,000 Stck

**10.448 genioven Dezentrales Lüftungsgerät mit Wärmerückgewinnung Dezentrales RLT Gerät mit sehr hoher Wärmerückgewinnung. Mit Kreuz-Ge**
Ausführung:
Mit Kreuz-Gegenstrom-Wärmetauscher und Vorheizregister,
Außen- und Fortluftanschlüsse nach oben, Ausblasung
unten, komplett verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / G=Gegenstrom-Wärmetauscher /
SU=Teilintegriert, Zuluft-und Abluftgitter unten
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Anschlussdurchmesser Kondensatablauf : 7 mm (innen), 10
mm (außen)
Breite : 1.579 mm
Höhe : 473 mm
Tiefe : 880 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412113
Hersteller: MAICO
geniovent.x 600 H D-G-SU Dezentrales Lüftungsgerät mit
Wärmerückgewinnung
Artikelnummer: 0041.0211
Menge: 1,000 Stck

**10.449 genioven Dezentrales Lüftungsgerät mit Wärmerückgewinnung Dezentrales RLT Gerät mit sehr hoher Wärmerückgewinnung. Mit Kreuz-Ge**
Ausführung:
Mit Kreuz-Gegenstrom-Wärmetauscher und Vorheizregister,
Außen- und Fortluftanschlüsse nach oben, Zu- und Abluft
über Kanal, nicht verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / G=Gegenstrom-Wärmetauscher /
K3=Vollintegriert: Zu- undAbluft über Kanal
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Anschlussdurchmesser Kondensatablauf : 7 mm (innen), 10
mm (außen)
Breite : 1.579 mm
Höhe : 473 mm
Tiefe : 869 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412120
Hersteller: MAICO
geniovent.x 600 H D-G-K3 Dezentrales Lüftungsgerät mit
Wärmerückgewinnung
Artikelnummer: 0041.0212
Menge: 1,000 Stck

**10.450 genioven Dezentrales Lüftungsgerät mit Wärmerückgewinnung Dezentrales RLT Gerät mit sehr hoher Wärmerückgewinnung. Mit Kreuz-Ge**
Ausführung:
Mit Kreuz-Gegenstrom-Wärmetauscher und Vorheizregister,
Außen- und Fortluftanschlüsse nach oben, Zuluft über
Kanal, Abluft am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / G=Gegenstrom-Wärmetauscher /
K1=Kombilösung: Zuluft über Kanal, Abluft über Gitter
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Anschlussdurchmesser Kondensatablauf : 7 mm (innen), 10
mm (außen)
Breite : 1.579 mm
Höhe : 473 mm
Tiefe : 869 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412137
Hersteller: MAICO
geniovent.x 600 H D-G-K1 Dezentrales Lüftungsgerät mit
Wärmerückgewinnung
Artikelnummer: 0041.0213
Menge: 1,000 Stck

**10.451 genioven Dezentrales Lüftungsgerät mit Wärmerückgewinnung Dezentrales RLT Gerät mit sehr hoher Wärmerückgewinnung. Mit Kreuz-Ge**
Ausführung:
Mit Kreuz-Gegenstrom-Wärmetauscher und Vorheizregister,
Außen- und Fortluftanschlüsse nach oben, Abluft über
Kanal, Zuluft am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / G=Gegenstrom-Wärmetauscher /
K2=Kombilösung: Abluft über Kanal, Zuluft über Gitter
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Anschlussdurchmesser Kondensatablauf : 7 mm (innen), 10
mm (außen)
Breite : 1.579 mm
Höhe : 473 mm
Tiefe : 880 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412144
Hersteller: MAICO
geniovent.x 600 H D-G-K2 Dezentrales Lüftungsgerät mit
Wärmerückgewinnung
Artikelnummer: 0041.0214
Menge: 1,000 Stck

**10.452 genioven Dezentrales Lüftungsgerät mit Wärmerückgewinnung Dezentrales RLT Gerät mit sehr hoher Wärmerückgewinnung. Mit Enthalpi**
Ausführung:
Mit Enthalpie-Wärmetauscher, Außen- und
Fortluftanschlüsse nach oben, Ausblasung oben, komplett
verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / E=Enthalpie-Wärmetauscher / SO=Basisgerät,
Zuluftgitteroben
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Breite : 1.579 mm
Höhe : 473 mm
Tiefe : 880 mm
Breite mit Verpackung : 2.070 mm
Höhe mit Verpackung : 950 mm
Tiefe mit Verpackung : 1.020 mm
Fördermitteltemperatur bei IMax : -15  C bis 60  C
Umgebungstemperatur : 10  C bis 40  C
Max. Wärmebereitstellungsgrad nach DIN EN 13141-7 (A7)
: 80,5 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412151
Hersteller: MAICO
geniovent.x 600 H D-E-SO Dezentrales Lüftungsgerät mit
Wärmerückgewinnung
Artikelnummer: 0041.0215
Menge: 1,000 Stck

**10.453 genioven Dezentrales Lüftungsgerät mit Wärmerückgewinnung Dezentrales RLT Gerät mit sehr hoher Wärmerückgewinnung. Mit Enthalpi**
Ausführung:
Mit Enthalpie-Wärmetauscher, Außen- und
Fortluftanschlüsse nach oben, Ausblasung unten,
komplett verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / E=Enthalpie-Wärmetauscher /
SU=Teilintegriert, Zuluft- und Abluftgitter unten
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Breite : 1.579 mm
Höhe : 473 mm
Tiefe : 880 mm
Breite mit Verpackung : 2.070 mm
Höhe mit Verpackung : 950 mm
Tiefe mit Verpackung : 1.020 mm
Fördermitteltemperatur bei IMax : -15  C bis 60  C
Umgebungstemperatur : 10  C bis 40  C
Max. Wärmebereitstellungsgrad nach DIN EN 13141-7 (A7)
: 80,5 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412168
Hersteller: MAICO
geniovent.x 600 H D-E-SU Dezentrales Lüftungsgerät mit
Wärmerückgewinnung
Artikelnummer: 0041.0216
Menge: 1,000 Stck

**10.454 genioven Dezentrales Lüftungsgerät mit Wärmerückgewinnung Dezentrales RLT Gerät mit sehr hoher Wärmerückgewinnung. Mit Enthalpi**
Ausführung:
Mit Enthalpie-Wärmetauscher, Außen- und
Fortluftanschlüsse nach oben, Zu- und Abluft über
Kanal, nicht verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / E=Enthalpie-Wärmetauscher /
K3=Vollintegriert: Zu- und Abluft über Kanal
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Breite : 1.579 mm
Höhe : 473 mm
Tiefe : 869 mm
Breite mit Verpackung : 2.070 mm
Höhe mit Verpackung : 950 mm
Tiefe mit Verpackung : 1.020 mm
Fördermitteltemperatur bei IMax : -15  C bis 60  C
Umgebungstemperatur : 10  C bis 40  C
Max. Wärmebereitstellungsgrad nach DIN EN 13141-7 (A7)
: 80,5 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412175
Hersteller: MAICO
geniovent.x 600 H D-E-K3 Dezentrales Lüftungsgerät mit
Wärmerückgewinnung
Artikelnummer: 0041.0217
Menge: 1,000 Stck

**10.455 genioven Dezentrales Lüftungsgerät mit Wärmerückgewinnung Dezentrales RLT Gerät mit sehr hoher Wärmerückgewinnung. Mit Enthalpi**
Ausführung:
Mit Enthalpie-Wärmetauscher, Außen- und
Fortluftanschlüsse nach oben, Zuluft über Kanal, Abluft
am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / E=Enthalpie-Wärmetauscher / K1=Kombilösung:
Zuluft überKanal, Abluft über Gitter
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Breite : 1.579 mm
Höhe : 473 mm
Tiefe : 869 mm
Breite mit Verpackung : 2.070 mm
Höhe mit Verpackung : 950 mm
Tiefe mit Verpackung : 1.020 mm
Fördermitteltemperatur bei IMax : -15  C bis 60  C
Umgebungstemperatur : 10  C bis 40  C
Max. Wärmebereitstellungsgrad nach DIN EN 13141-7 (A7)
: 80,5 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412182
Hersteller: MAICO
geniovent.x 600 H D-E-K1 Dezentrales Lüftungsgerät mit
Wärmerückgewinnung
Artikelnummer: 0041.0218
Menge: 1,000 Stck

**10.456 genioven Dezentrales Lüftungsgerät mit Wärmerückgewinnung Dezentrales RLT Gerät mit sehr hoher Wärmerückgewinnung. Mit Enthalpi**
Ausführung:
Mit Enthalpie-Wärmetauscher, Außen- und
Fortluftanschlüsse nach oben, Abluft über Kanal, Zuluft
am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / E=Enthalpie-Wärmetauscher / K2=Kombilösung:
Abluft überKanal, Zuluft über Gitter
Fördervolumen : 200 m3/h / 540 m3/h
SFP-Wert : 0,21 W/(m3/h)
Spannungsart : Wechselstrom
Bemessungsspannung : 230 V
Netzfrequenz : 50 Hz
Nennleistung : 84 W
Stand-By-Leistungsaufnahme : < 1 W
IMax : 14 A
Schutzart : IP 40
Einbauort : innen
Material : Stahlblech, verzinkt
Material Gehäuse : Stahlblech, verzinkt
Material Wärmetauscher : Kunststoff
Material Innenverkleidung : PUR-Schaumstoff mit
geschlossenzelliger Oberfläche
Farbe : reinweiß, ähnlich RAL 9010
Gewicht : 200 kg
Gewicht mit Verpackung : 250 kg
Filterklasse : ISO ePM1 55% (F7) / ISO ePM10 60% (M5)
Anschlussdurchmesser : 250 mm
Breite : 1.579 mm
Höhe : 473 mm
Tiefe : 880 mm
Breite mit Verpackung : 2.070 mm
Höhe mit Verpackung : 950 mm
Tiefe mit Verpackung : 1.020 mm
Fördermitteltemperatur bei IMax : -15  C bis 60  C
Umgebungstemperatur : 10  C bis 40  C
Max. Wärmebereitstellungsgrad nach DIN EN 13141-7 (A7)
: 80,5 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412199
Hersteller: MAICO
geniovent.x 600 H D-E-K2 Dezentrales Lüftungsgerät mit
Wärmerückgewinnung
Artikelnummer: 0041.0219
Menge: 1,000 Stck

**10.457 genioven Dezentrales Lüftungsgerät mit Wärmerückgewinnung Dezentrales RLT Gerät mit sehr hoher Wärmerückgewinnung. Mit Kreuz-Ge**
Ausführung:
Mit Kreuz-Gegenstrom-Wärmetauscher und Vorheizregister,
Außen- und Fortluftanschlüsse auf der Rückseite,
Ausblasung oben, komplett verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / G=Gegenstrom-Wärmetauscher /
SO=Basisgerät, Zuluftgitter oben
Fördervolumen : 250 m3/h / 870 m3/h
SFP-Wert : 0,24 W/(m3/h)
Spannungsart : Wechselstrom
Bemessungsspannung : 230 V
Nennleistung : 136 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Anschlussdurchmesser Kondensatablauf : 7 mm (innen), 10
mm (außen)
Breite : 1.984 mm
Höhe : 473 mm
Tiefe : 880 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412205
Hersteller: MAICO
geniovent.x 900 H W-G-SO Dezentrales Lüftungsgerät mit
Wärmerückgewinnung
Artikelnummer: 0041.0220
Menge: 1,000 Stck

**10.458 genioven Dezentrales Lüftungsgerät mit Wärmerückgewinnung Dezentrales RLT Gerät mit sehr hoher Wärmerückgewinnung. Mit Kreuz-Geg**
Ausführung:
Mit Kreuz-Gegenstrom-Wärmetauscher und Vorheizregister,
Außen- und Fortluftanschlüsse auf der Rückseite,
Ausblasung unten, komplett verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / G=Gegenstrom-Wärmetauscher /
SU=Teilintegriert, Zuluft-und Abluftgitter unten
Fördervolumen : 250 m3/h / 870 m3/h
SFP-Wert : 0,24 W/(m3/h)
Spannungsart : Wechselstrom
Bemessungsspannung : 230 V
Nennleistung : 136 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Anschlussdurchmesser Kondensatablauf : 7 mm (innen), 10
mm (außen)
Breite : 1.984 mm
Höhe : 473 mm
Tiefe : 880 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412212
Hersteller: MAICO
geniovent.x 900 H W-G-SU Dezentrales Lüftungsgerät mit
Wärmerückgewinnung
Artikelnummer: 0041.0221
Menge: 1,000 Stck

**10.459 genioven Dezentrales Lüftungsgerät mit Wärmerückgewinnung Dezentrales RLT Gerät mit sehr hoher Wärmerückgewinnung. Mit Kreuz-Geg**
Ausführung:
Mit Kreuz-Gegenstrom-Wärmetauscher und Vorheizregister,
Außen- und Fortluftanschlüsse auf der Rückseite, Zu-
und Abluft über Kanal, nicht verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / G=Gegenstrom-Wärmetauscher /
K3=Vollintegriert: Zu- undAbluft über Kanal
Fördervolumen : 250 m3/h / 870 m3/h
SFP-Wert : 0,24 W/(m3/h)
Spannungsart : Wechselstrom
Bemessungsspannung : 230 V
Nennleistung : 136 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Anschlussdurchmesser Kondensatablauf : 7 mm (innen), 10
mm (außen)
Breite : 1.978 mm
Höhe : 473 mm
Tiefe : 869 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412229
Hersteller: MAICO
geniovent.x 900 H W-G-K3 Dezentrales Lüftungsgerät mit
Wärmerückgewinnung
Artikelnummer: 0041.0222
Menge: 1,000 Stck

**10.460 genioven Dezentrales Lüftungsgerät mit Wärmerückgewinnung Dezentrales RLT Gerät mit sehr hoher Wärmerückgewinnung. Mit Kreuz-Ge**
Ausführung:
Mit Kreuz-Gegenstrom-Wärmetauscher und Vorheizregister,
Außen- und Fortluftanschlüsse auf der Rückseite, Zuluft
über Kanal, Abluft am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / G=Gegenstrom-Wärmetauscher /
K1=Kombilösung: Zuluft über Kanal, Abluft über Gitter
Fördervolumen : 250 m3/h / 870 m3/h
SFP-Wert : 0,24 W/(m3/h)
Spannungsart : Wechselstrom
Bemessungsspannung : 230 V
Nennleistung : 136 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Anschlussdurchmesser Kondensatablauf : 7 mm (innen), 10
mm (außen)
Breite : 1.984 mm
Höhe : 473 mm
Tiefe : 869 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412236
Hersteller: MAICO
geniovent.x 900 H W-G-K1 Dezentrales Lüftungsgerät mit
Wärmerückgewinnung
Artikelnummer: 0041.0223
Menge: 1,000 Stck

**10.461 genioven Dezentrales Lüftungsgerät mit Wärmerückgewinnung Dezentrales RLT Gerät mit sehr hoher Wärmerückgewinnung. Mit Kreuz-Geg**
Ausführung:
Mit Kreuz-Gegenstrom-Wärmetauscher und Vorheizregister,
Außen- und Fortluftanschlüsse auf der Rückseite, Abluft
über Kanal, Zuluft am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / G=Gegenstrom-Wärmetauscher /
K2=Kombilösung: Abluft über Kanal, Zuluft über Gitter
Fördervolumen : 250 m3/h / 870 m3/h
SFP-Wert : 0,24 W/(m3/h)
Spannungsart : Wechselstrom
Bemessungsspannung : 230 V
Nennleistung : 136 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Anschlussdurchmesser Kondensatablauf : 7 mm (innen), 10
mm (außen)
Breite : 1.982 mm
Höhe : 473 mm
Tiefe : 880 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412243
Hersteller: MAICO
geniovent.x 900 H W-G-K2 Dezentrales Lüftungsgerät mit
Wärmerückgewinnung
Artikelnummer: 0041.0224
Menge: 1,000 Stck

**10.462 genioven Dezentrales Lüftungsgerät mit Wärmerückgewinnung Dezentrales RLT Gerät mit sehr hoher Wärmerückgewinnung. Mit Enthalpi**
Ausführung:
Mit Enthalpie-Wärmetauscher, Außen- und
Fortluftanschlüsse auf der Rückseite, Ausblasung oben,
komplett verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / E=Enthalpie-Wärmetauscher /
SO=Basisgerät, Zuluftgitteroben
Fördervolumen : 250 m3/h / 870 m3/h
SFP-Wert : 0,24 W/(m3/h)
Spannungsart : Wechselstrom
Bemessungsspannung : 230 V
Nennleistung : 136 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Breite : 1.984 mm
Höhe : 473 mm
Tiefe : 880 mm
Breite mit Verpackung : 2.070 mm
Höhe mit Verpackung : 950 mm
Tiefe mit Verpackung : 1.020 mm
Fördermitteltemperatur bei IMax : -15  C bis 60  C
Umgebungstemperatur : 10  C bis 40  C
Max. Wärmebereitstellungsgrad nach DIN EN 13141-7 (A7)
: 80,2 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412250
Hersteller: MAICO
geniovent.x 900 H W-E-SO Dezentrales Lüftungsgerät mit
Wärmerückgewinnung
Artikelnummer: 0041.0225
Menge: 1,000 Stck

**10.463 genioven Dezentrales Lüftungsgerät mit Wärmerückgewinnung Dezentrales RLT Gerät mit sehr hoher Wärmerückgewinnung. Mit Enthalpi**
Ausführung:
Mit Enthalpie-Wärmetauscher, Außen- und
Fortluftanschlüsse auf der Rückseite, Ausblasung unten,
komplett verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / E=Enthalpie-Wärmetauscher /
SU=Teilintegriert, Zuluft- und Abluftgitter unten
Fördervolumen : 250 m3/h / 870 m3/h
SFP-Wert : 0,24 W/(m3/h)
Spannungsart : Wechselstrom
Bemessungsspannung : 230 V
Nennleistung : 136 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Breite : 1.984 mm
Höhe : 473 mm
Tiefe : 880 mm
Breite mit Verpackung : 2.070 mm
Höhe mit Verpackung : 950 mm
Tiefe mit Verpackung : 1.020 mm
Fördermitteltemperatur bei IMax : -15  C bis 60  C
Umgebungstemperatur : 10  C bis 40  C
Max. Wärmebereitstellungsgrad nach DIN EN 13141-7 (A7)
: 80,2 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412267
Hersteller: MAICO
geniovent.x 900 H W-E-SU Dezentrales Lüftungsgerät mit
Wärmerückgewinnung
Artikelnummer: 0041.0226
Menge: 1,000 Stck

**10.464 genioven Dezentrales Lüftungsgerät mit Wärmerückgewinnung Dezentrales RLT Gerät mit sehr hoher Wärmerückgewinnung. Mit Enthalpie**
Ausführung:
Mit Enthalpie-Wärmetauscher, Außen- und
Fortluftanschlüsse auf der Rückseite, Zu- und Abluft
über Kanal, nicht verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / E=Enthalpie-Wärmetauscher /
K3=Vollintegriert: Zu- und Abluft über Kanal
Fördervolumen : 250 m3/h / 870 m3/h
SFP-Wert : 0,24 W/(m3/h)
Spannungsart : Wechselstrom
Bemessungsspannung : 230 V
Nennleistung : 136 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Breite : 1.978 mm
Höhe : 473 mm
Tiefe : 869 mm
Breite mit Verpackung : 2.070 mm
Höhe mit Verpackung : 950 mm
Tiefe mit Verpackung : 1.020 mm
Fördermitteltemperatur bei IMax : -15  C bis 60  C
Umgebungstemperatur : 10  C bis 40  C
Max. Wärmebereitstellungsgrad nach DIN EN 13141-7 (A7)
: 80,2 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412274
Hersteller: MAICO
geniovent.x 900 H W-E-K3 Dezentrales Lüftungsgerät mit
Wärmerückgewinnung
Artikelnummer: 0041.0227
Menge: 1,000 Stck

**10.465 genioven Dezentrales Lüftungsgerät mit Wärmerückgewinnung Dezentrales RLT Gerät mit sehr hoher Wärmerückgewinnung. Mit Enthalpi**
Ausführung:
Mit Enthalpie-Wärmetauscher, Außen- und
Fortluftanschlüsse auf der Rückseite, Zuluft über  0
Kanal, Abluft am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / E=Enthalpie-Wärmetauscher /
K1=Kombilösung: Zuluft überKanal, Abluft über Gitter
Fördervolumen : 250 m3/h / 870 m3/h
SFP-Wert : 0,24 W/(m3/h)
Spannungsart : Wechselstrom
Bemessungsspannung : 230 V
Nennleistung : 136 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Breite : 1.984 mm
Höhe : 473 mm
Tiefe : 869 mm
Breite mit Verpackung : 2.070 mm
Höhe mit Verpackung : 950 mm
Tiefe mit Verpackung : 1.020 mm
Fördermitteltemperatur bei IMax : -15  C bis 60  C
Umgebungstemperatur : 10  C bis 40  C
Max. Wärmebereitstellungsgrad nach DIN EN 13141-7 (A7)
: 80,2 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412281
Hersteller: MAICO
geniovent.x 900 H W-E-K1 Dezentrales Lüftungsgerät mit
Wärmerückgewinnung
Artikelnummer: 0041.0228
Menge: 1,000 Stck

**10.466 genioven Dezentrales Lüftungsgerät mit Wärmerückgewinnung Dezentrales RLT Gerät mit sehr hoher Wärmerückgewinnung. Mit Enthalpi**
Ausführung:
Mit Enthalpie-Wärmetauscher, Außen- und
Fortluftanschlüsse auf der Rückseite, Abluft über  0
Kanal, Zuluft am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : W=Außen- und Fortluftanschlüsse nach
hinten zur Wand / E=Enthalpie-Wärmetauscher /
K2=Kombilösung: Abluft überKanal, Zuluft über Gitter
Fördervolumen : 250 m3/h / 870 m3/h
SFP-Wert : 0,24 W/(m3/h)
Spannungsart : Wechselstrom
Bemessungsspannung : 230 V
Nennleistung : 136 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Breite : 1.981 mm
Höhe : 473 mm
Tiefe : 880 mm
Breite mit Verpackung : 2.070 mm
Höhe mit Verpackung : 950 mm
Tiefe mit Verpackung : 1.020 mm
Fördermitteltemperatur bei IMax : -15  C bis 60  C
Umgebungstemperatur : 10  C bis 40  C
Max. Wärmebereitstellungsgrad nach DIN EN 13141-7 (A7)
: 80,2 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412298
Hersteller: MAICO
geniovent.x 900 H W-E-K2 Dezentrales Lüftungsgerät mit
Wärmerückgewinnung
Artikelnummer: 0041.0229
Menge: 1,000 Stck

**10.467 genioven Dezentrales Lüftungsgerät mit Wärmerückgewinnung Dezentrales RLT Gerät mit sehr hoher Wärmerückgewinnung. Mit Kreuz-Ge**
Ausführung:
Mit Kreuz-Gegenstrom-Wärmetauscher und Vorheizregister,
Außen- und Fortluftanschlüsse nach oben, Ausblasung
oben, komplett verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / G=Gegenstrom-Wärmetauscher / SO=Basisgerät,
Zuluftgitter oben
Fördervolumen : 250 m3/h / 870 m3/h
SFP-Wert : 0,2 W/(m3/h)
Spannungsart : Wechselstrom
Bemessungsspannung : 230 V
Nennleistung : 122 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Anschlussdurchmesser Kondensatablauf : 7 mm (innen), 10
mm (außen)
Breite : 1.984 mm
Höhe : 473 mm
Tiefe : 880 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412304
Hersteller: MAICO
geniovent.x 900 H D-G-SO Dezentrales Lüftungsgerät mit
Wärmerückgewinnung
Artikelnummer: 0041.0230
Menge: 1,000 Stck

**10.468 genioven Dezentrales Lüftungsgerät mit Wärmerückgewinnung Dezentrales RLT Gerät mit sehr hoher Wärmerückgewinnung. Mit Kreuz-Ge**
Ausführung:
Mit Kreuz-Gegenstrom-Wärmetauscher und Vorheizregister,
Außen- und Fortluftanschlüsse nach oben, Ausblasung
unten, komplett verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / G=Gegenstrom-Wärmetauscher /
SU=Teilintegriert, Zuluft-und Abluftgitter unten
Fördervolumen : 250 m3/h / 870 m3/h
SFP-Wert : 0,2 W/(m3/h)
Spannungsart : Wechselstrom
Bemessungsspannung : 230 V
Nennleistung : 122 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Anschlussdurchmesser Kondensatablauf : 7 mm (innen), 10
mm (außen)
Breite : 1.984 mm
Höhe : 473 mm
Tiefe : 880 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412311
Hersteller: MAICO
geniovent.x 900 H D-G-SU Dezentrales Lüftungsgerät mit
Wärmerückgewinnung
Artikelnummer: 0041.0231
Menge: 1,000 Stck

**10.469 genioven Dezentrales Lüftungsgerät mit Wärmerückgewinnung Dezentrales RLT Gerät mit sehr hoher Wärmerückgewinnung. Mit Kreuz-Ge**
Ausführung:
Mit Kreuz-Gegenstrom-Wärmetauscher und Vorheizregister,
Außen- und Fortluftanschlüsse nach oben, Zu- und Abluft
über Kanal, nicht verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / G=Gegenstrom-Wärmetauscher /
K3=Vollintegriert: Zu- undAbluft über Kanal
Fördervolumen : 250 m3/h / 870 m3/h
SFP-Wert : 0,2 W/(m3/h)
Spannungsart : Wechselstrom
Bemessungsspannung : 230 V
Nennleistung : 122 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Anschlussdurchmesser Kondensatablauf : 7 mm (innen), 10
mm (außen)
Breite : 1.978 mm
Höhe : 473 mm
Tiefe : 869 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412328
Hersteller: MAICO
geniovent.x 900 H D-G-K3 Dezentrales Lüftungsgerät mit
Wärmerückgewinnung
Artikelnummer: 0041.0232
Menge: 1,000 Stck

**10.470 genioven Dezentrales Lüftungsgerät mit Wärmerückgewinnung Dezentrales RLT Gerät mit sehr hoher Wärmerückgewinnung. Mit Kreuz-Ge**
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / G=Gegenstrom-Wärmetauscher /
K1=Kombilösung: Zuluft über Kanal, Abluft über Gitter
Fördervolumen : 250 m3/h / 870 m3/h
SFP-Wert : 0,2 W/(m3/h)
Spannungsart : Wechselstrom
Bemessungsspannung : 230 V
Nennleistung : 122 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Anschlussdurchmesser Kondensatablauf : 7 mm (innen), 10
mm (außen)
Breite : 1.984 mm
Höhe : 473 mm
Tiefe : 869 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412335
Hersteller: MAICO
geniovent.x 900 H D-G-K1 Dezentrales Lüftungsgerät mit
Wärmerückgewinnung
Artikelnummer: 0041.0233
Menge: 1,000 Stck

**10.471 genioven Dezentrales Lüftungsgerät mit Wärmerückgewinnung Dezentrales RLT Gerät mit sehr hoher Wärmerückgewinnung. Mit Kreuz-Ge**
Ausführung:
Mit Kreuz-Gegenstrom-Wärmetauscher und Vorheizregister,
Außen- und Fortluftanschlüsse nach oben, Abluft über
Kanal, Zuluft am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 032.
Das Akustik-Dämmmaterial der Innendämmung ist aus
normal entflammbarem Spezialschaum der Baustoffklasse
B2 (DIN 4102-1).
Die Verkleidung des Gerätes besteht in den
Sichtbereichen aus Design-Paneelen in der Farbe
reinweiß glatt matt, ähnlich RAL 9010..
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / G=Gegenstrom-Wärmetauscher /
K2=Kombilösung: Abluft über Kanal, Zuluft über Gitter
Fördervolumen : 250 m3/h / 870 m3/h
SFP-Wert : 0,2 W/(m3/h)
Spannungsart : Wechselstrom
Bemessungsspannung : 230 V
Nennleistung : 122 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Anschlussdurchmesser Kondensatablauf : 7 mm (innen), 10
mm (außen)
Breite : 1.984 mm
Höhe : 473 mm
Tiefe : 880 mm
Breite mit Verpackung : 2.070 mm
Höhe mit Verpackung : 950 mm
Tiefe mit Verpackung : 1.020 mm
Fördermitteltemperatur bei IMax : -15  C bis 60  C
Umgebungstemperatur : 10  C bis 40  C
Max. Wärmebereitstellungsgrad nach DIN EN 13141-7 (A7)
: 91 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412342
Hersteller: MAICO
geniovent.x 900 H D-G-K2 Dezentrales Lüftungsgerät mit
Wärmerückgewinnung
Artikelnummer: 0041.0234
Menge: 1,000 Stck

**10.472 genioven Dezentrales Lüftungsgerät mit Wärmerückgewinnung Dezentrales RLT Gerät mit sehr hoher Wärmerückgewinnung. Mit Enthalpi**
Ausführung:
Mit Enthalpie-Wärmetauscher, Außen- und
Fortluftanschlüsse nach oben, Ausblasung oben, komplett
verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / E=Enthalpie-Wärmetauscher / SO=Basisgerät,
Zuluftgitteroben
Fördervolumen : 250 m3/h / 870 m3/h
SFP-Wert : 0,2 W/(m3/h)
Spannungsart : Wechselstrom
Bemessungsspannung : 230 V
Nennleistung : 122 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Breite : 1.984 mm
Höhe : 473 mm
Tiefe : 880 mm
Breite mit Verpackung : 2.070 mm
Höhe mit Verpackung : 950 mm
Tiefe mit Verpackung : 1.020 mm
Fördermitteltemperatur bei IMax : -15  C bis 60  C
Umgebungstemperatur : 10  C bis 40  C
Max. Wärmebereitstellungsgrad nach DIN EN 13141-7 (A7)
: 80,2 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412359
Hersteller: MAICO
geniovent.x 900 H D-E-SO Dezentrales Lüftungsgerät mit
Wärmerückgewinnung
Artikelnummer: 0041.0235
Menge: 1,000 Stck

**10.473 genioven Dezentrales Lüftungsgerät mit Wärmerückgewinnung Dezentrales RLT Gerät mit sehr hoher Wärmerückgewinnung. Mit Enthalpi**
Ausführung:
Mit Enthalpie-Wärmetauscher, Außen- und
Fortluftanschlüsse nach oben, Ausblasung unten,
komplett verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / E=Enthalpie-Wärmetauscher /
SU=Teilintegriert, Zuluft- und Abluftgitter unten
Fördervolumen : 250 m3/h / 870 m3/h
SFP-Wert : 0,2 W/(m3/h)
Spannungsart : Wechselstrom
Bemessungsspannung : 230 V
Nennleistung : 122 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Breite : 1.984 mm
Höhe : 473 mm
Tiefe : 880 mm
Breite mit Verpackung : 2.070 mm
Höhe mit Verpackung : 950 mm
Tiefe mit Verpackung : 1.020 mm
Fördermitteltemperatur bei IMax : -15  C bis 60  C
Umgebungstemperatur : 10  C bis 40  C
Max. Wärmebereitstellungsgrad nach DIN EN 13141-7 (A7)
: 80,2 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412366
Hersteller: MAICO
geniovent.x 900 H D-E-SU Dezentrales Lüftungsgerät mit
Wärmerückgewinnung
Artikelnummer: 0041.0236
Menge: 1,000 Stck

**10.474 genioven Dezentrales Lüftungsgerät mit Wärmerückgewinnung Dezentrales RLT Gerät mit sehr hoher Wärmerückgewinnung. Mit Enthalpi**
Ausführung:
Mit Enthalpie-Wärmetauscher, Außen- und
Fortluftanschlüsse nach oben, Zu- und Abluft über
Kanal, nicht verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / E=Enthalpie-Wärmetauscher /
K3=Vollintegriert: Zu- und Abluft über Kanal
Fördervolumen : 250 m3/h / 870 m3/h
SFP-Wert : 0,2 W/(m3/h)
Spannungsart : Wechselstrom
Bemessungsspannung : 230 V
Nennleistung : 122 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Breite : 1.978 mm
Höhe : 473 mm
Tiefe : 869 mm
Breite mit Verpackung : 2.070 mm
Höhe mit Verpackung : 950 mm
Tiefe mit Verpackung : 1.020 mm
Fördermitteltemperatur bei IMax : -15  C bis 60  C
Umgebungstemperatur : 10  C bis 40  C
Max. Wärmebereitstellungsgrad nach DIN EN 13141-7 (A7)
: 80,2 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412373
Hersteller: MAICO
geniovent.x 900 H D-E-K3 Dezentrales Lüftungsgerät mit
Wärmerückgewinnung
Artikelnummer: 0041.0237
Menge: 1,000 Stck

**10.475 genioven Dezentrales Lüftungsgerät mit Wärmerückgewinnung Dezentrales RLT Gerät mit sehr hoher Wärmerückgewinnung. Mit Enthalpi**
Ausführung:
Mit Enthalpie-Wärmetauscher, Außen- und
Fortluftanschlüsse nach oben, Zuluft über Kanal, Abluft
am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / E=Enthalpie-Wärmetauscher / K1=Kombilösung:
Zuluft überKanal, Abluft über Gitter
Fördervolumen : 250 m3/h / 870 m3/h
SFP-Wert : 0,2 W/(m3/h)
Spannungsart : Wechselstrom
Bemessungsspannung : 230 V
Nennleistung : 122 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Breite : 1.984 mm
Höhe : 473 mm
Tiefe : 869 mm
Breite mit Verpackung : 2.070 mm
Höhe mit Verpackung : 950 mm
Tiefe mit Verpackung : 1.020 mm
Fördermitteltemperatur bei IMax : -15  C bis 60  C
Umgebungstemperatur : 10  C bis 40  C
Max. Wärmebereitstellungsgrad nach DIN EN 13141-7 (A7)
: 80,2 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412380
Hersteller: MAICO
geniovent.x 900 H D-E-K1 Dezentrales Lüftungsgerät mit
Wärmerückgewinnung
Artikelnummer: 0041.0238
Menge: 1,000 Stck

**10.476 genioven Dezentrales Lüftungsgerät mit Wärmerückgewinnung Dezentrales RLT Gerät mit sehr hoher Wärmerückgewinnung. Mit Enthalpi**
Ausführung:
Mit Enthalpie-Wärmetauscher, Außen- und
Fortluftanschlüsse nach oben, Abluft über Kanal, Zuluft
am Gerät, teilweise verkleidet.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 032.
Das Akustik-Dämmmaterial der Innendämmung ist aus
normal entflammbarem Spezialschaum der Baustoffklasse
B2 (DIN 4102-1).
Die Verkleidung des Gerätes besteht in den
Sichtbereichen aus Design-Paneelen in der Farbe RAL
9010 glatt matt.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Ausführung : D=Außen- und Fortluftanschlüsse nach oben
zur Decke / E=Enthalpie-Wärmetauscher / K2=Kombilösung:
Abluft überKanal, Zuluft über Gitter
Fördervolumen : 250 m3/h / 870 m3/h
SFP-Wert : 0,2 W/(m3/h)
Spannungsart : Wechselstrom
Bemessungsspannung : 230 V
Nennleistung : 122 W
Stand-By-Leistungsaufnahme : < 1 W
IMax : 15 A
Schutzart : IP 40
Einbauort : innen
Material : Stahlblech, verzinkt
Material Gehäuse : Stahlblech, verzinkt
Material Wärmetauscher : Kunststoff
Material Innenverkleidung : PUR-Schaumstoff mit
geschlossenzelliger Oberfläche
Farbe : reinweiß, ähnlich RAL 9010
Gewicht : 210 kg
Gewicht mit Verpackung : 260 kg
Filterklasse : ISO ePM1 55% (F7) / ISO ePM10 60% (M5)
Anschlussdurchmesser : 315 mm
Breite : 1.982 mm
Höhe : 473 mm
Tiefe : 880 mm
Breite mit Verpackung : 2.070 mm
Höhe mit Verpackung : 950 mm
Tiefe mit Verpackung : 1.020 mm
Fördermitteltemperatur bei IMax : -15  C bis 60  C
Umgebungstemperatur : 10  C bis 40  C
Max. Wärmebereitstellungsgrad nach DIN EN 13141-7 (A7)
: 80,2 %
Wärmetauscherbauart : Enthalpie
Feuchterückgewinnung bei Enthalpie-Wärmetauscher nach
DIN EN 13141-7 (A2) : 66 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412397
Hersteller: MAICO
geniovent.x 900 H D-E-K2 Dezentrales Lüftungsgerät mit
Wärmerückgewinnung
Artikelnummer: 0041.0239
Menge: 1,000 Stck

**10.477 genioven Dezentrales Lüftungsgerät mit Wärmerückgewinnung Dezentrales RLT Gerät mit sehr hoher Wärmerückgewinnung. Mit Kreuz-Geg**
Ausführung :
Mit Kreuz-Gegenstrom-Wärmetauscher und Vorheizregister,
Außen- und Fortluftanschlüsse links, Ausblas oben.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.115 mm
Höhe : 482 mm
Tiefe : 831 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412441
Hersteller: MAICO
geniovent.x 600 F L-G-SO Dezentrales Lüftungsgerät mit
Wärmerückgewinnung
Artikelnummer: 0041.0244
Menge: 1,000 Stck

**10.478 genioven Dezentrales Lüftungsgerät mit Wärmerückgewinnung Dezentrales RLT Gerät mit sehr hoher Wärmerückgewinnung. Mit Kreuz-Geg**
Ausführung :
Mit Kreuz-Gegenstrom-Wärmetauscher und Vorheizregister,
Außen- und Fortluftanschlüsse links, Ausblas unten.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.115 mm
Höhe : 482 mm
Tiefe : 831 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412458
Hersteller: MAICO
geniovent.x 600 F L-G-SU Dezentrales Lüftungsgerät mit
Wärmerückgewinnung
Artikelnummer: 0041.0245
Menge: 1,000 Stck

**10.479 genioven Dezentrales Lüftungsgerät mit Wärmerückgewinnung Dezentrales RLT Gerät mit sehr hoher Wärmerückgewinnung. Mit Kreuz-Geg**
Ausführung :
Mit Kreuz-Gegenstrom-Wärmetauscher und Vorheizregister,
Außen- und Fortluftanschlüsse links, kanalgeführt,
Ausblas oben ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.100 mm
Höhe : 482 mm
Tiefe : 800 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412465
Hersteller: MAICO
geniovent.x 600 F L-G-SO-K Dezentrales Lüftungsgerät
mit Wärmerückgewinnung
Artikelnummer: 0041.0246
Menge: 1,000 Stck

**10.480 genioven Dezentrales Lüftungsgerät mit Wärmerückgewinnung Dezentrales RLT Gerät mit sehr hoher Wärmerückgewinnung. Mit Kreuz-Geg**
Ausführung :
Mit Kreuz-Gegenstrom-Wärmetauscher und Vorheizregister,
Außen- und Fortluftanschlüsse links, kanalgeführt,
Ausblas unten ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.100 mm
Höhe : 482 mm
Tiefe : 800 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412472
Hersteller: MAICO
geniovent.x 600 F L-G-SU-K Dezentrales Lüftungsgerät
mit Wärmerückgewinnung
Artikelnummer: 0041.0247
Menge: 1,000 Stck

**10.481 genioven Dezentrales Lüftungsgerät mit Wärmerückgewinnung Dezentrales RLT Gerät mit sehr hoher Wärmerückgewinnung. Mit Enthalpie**
Ausführung :
Mit Enthalpie-Wärmetauscher, Außen- und
Fortluftanschlüsse links, Ausblas oben.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.115 mm
Höhe : 482 mm
Tiefe : 831 mm
Breite mit Verpackung : 2.250 mm
Höhe mit Verpackung : 950 mm
Tiefe mit Verpackung : 950 mm
Wärmebereitstellungsgrad : 80,5 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412526
Hersteller: MAICO
geniovent.x 600 F L-E-SO Dezentrales Lüftungsgerät mit
Wärmerückgewinnung
Artikelnummer: 0041.0252
Menge: 1,000 Stck

**10.482 genioven Dezentrales Lüftungsgerät mit Wärmerückgewinnung Dezentrales RLT Gerät mit sehr hoher Wärmerückgewinnung. Mit Enthalpie**
Ausführung :
Mit Enthalpie-Wärmetauscher, Außen- und
Fortluftanschlüsse links, Ausblas unten.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.115 mm
Höhe : 482 mm
Tiefe : 831 mm
Breite mit Verpackung : 2.250 mm
Höhe mit Verpackung : 950 mm
Tiefe mit Verpackung : 950 mm
Wärmebereitstellungsgrad : 80,5 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412533
Hersteller: MAICO
geniovent.x 600 F L-E-SU Dezentrales Lüftungsgerät mit
Wärmerückgewinnung
Artikelnummer: 0041.0253
Menge: 1,000 Stck

**10.483 genioven Dezentrales Lüftungsgerät mit Wärmerückgewinnung Dezentrales RLT Gerät mit sehr hoher Wärmerückgewinnung. Mit Enthalpie**
Ausführung :
Mit Enthalpie-Wärmetauscher, Außen- und
Fortluftanschlüsse links, kanalgeführt, Ausblas oben
ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.100 mm
Höhe : 482 mm
Tiefe : 800 mm
Breite mit Verpackung : 2.250 mm
Höhe mit Verpackung : 950 mm
Tiefe mit Verpackung : 950 mm
Wärmebereitstellungsgrad : 80,5 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412540
Hersteller: MAICO
geniovent.x 600 F L-E-SO-K Dezentrales Lüftungsgerät
mit Wärmerückgewinnung
Artikelnummer: 0041.0254
Menge: 1,000 Stck

**10.484 genioven Dezentrales Lüftungsgerät mit Wärmerückgewinnung Dezentrales RLT Gerät mit sehr hoher Wärmerückgewinnung. Mit Enthalpie**
Ausführung :
Mit Enthalpie-Wärmetauscher, Außen- und
Fortluftanschlüsse links, kanalgeführt, Ausblas unten
ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.100 mm
Höhe : 482 mm
Tiefe : 800 mm
Breite mit Verpackung : 2.250 mm
Höhe mit Verpackung : 950 mm
Tiefe mit Verpackung : 950 mm
Wärmebereitstellungsgrad : 80,5 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412557
Hersteller: MAICO
geniovent.x 600 F L-E-SU-K Dezentrales Lüftungsgerät
mit Wärmerückgewinnung
Artikelnummer: 0041.0255
Menge: 1,000 Stck

**10.485 genioven Dezentrales Lüftungsgerät mit Wärmerückgewinnung Dezentrales RLT Gerät mit sehr hoher Wärmerückgewinnung. Mit Kreuz-Geg**
Ausführung :
Mit Kreuz-Gegenstrom-Wärmetauscher und Vorheizregister,
Außen- und Fortluftanschlüsse rechts, Ausblas oben.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.115 mm
Höhe : 482 mm
Tiefe : 831 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412403
Hersteller: MAICO
geniovent.x 600 F R-G-SO Dezentrales Lüftungsgerät mit
Wärmerückgewinnung
Artikelnummer: 0041.0240
Menge: 1,000 Stck

**10.486 genioven Dezentrales Lüftungsgerät mit Wärmerückgewinnung Dezentrales RLT Gerät mit sehr hoher Wärmerückgewinnung. Mit Kreuz-Geg**
Ausführung :
Mit Kreuz-Gegenstrom-Wärmetauscher und Vorheizregister,
Außen- und Fortluftanschlüsse rechts, Ausblas unten.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.115 mm
Höhe : 482 mm
Tiefe : 831 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412410
Hersteller: MAICO
geniovent.x 600 F R-G-SU Dezentrales Lüftungsgerät mit
Wärmerückgewinnung
Artikelnummer: 0041.0241
Menge: 1,000 Stck

**10.487 genioven Dezentrales Lüftungsgerät mit Wärmerückgewinnung Dezentrales RLT Gerät mit sehr hoher Wärmerückgewinnung. Mit Kreuz-Geg**
Ausführung :
Mit Kreuz-Gegenstrom-Wärmetauscher und Vorheizregister,
Außen- und Fortluftanschlüsse rechts, kanalgeführt,
Ausblas oben ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.100 mm
Höhe : 482 mm
Tiefe : 800 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412427
Hersteller: MAICO
geniovent.x 600 F R-G-SO-K Dezentrales Lüftungsgerät
mit Wärmerückgewinnung
Artikelnummer: 0041.0242
Menge: 1,000 Stck

**10.488 genioven Dezentrales Lüftungsgerät mit Wärmerückgewinnung Dezentrales RLT Gerät mit sehr hoher Wärmerückgewinnung. Mit Kreuz-Geg**
Ausführung :
Mit Kreuz-Gegenstrom-Wärmetauscher und Vorheizregister,
Außen- und Fortluftanschlüsse rechts, kanalgeführt,
Ausblas unten ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.100 mm
Höhe : 482 mm
Tiefe : 800 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412434
Hersteller: MAICO
geniovent.x 600 F R-G-SU-K Dezentrales Lüftungsgerät
mit Wärmerückgewinnung
Artikelnummer: 0041.0243
Menge: 1,000 Stck

**10.489 genioven Dezentrales Lüftungsgerät mit Wärmerückgewinnung Dezentrales RLT Gerät mit sehr hoher Wärmerückgewinnung. Mit Enthalpi**
Ausführung :
Mit Enthalpie-Wärmetauscher, Außen- und
Fortluftanschlüsse rechts, Ausblas oben.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.115 mm
Höhe : 482 mm
Tiefe : 831 mm
Breite mit Verpackung : 2.250 mm
Höhe mit Verpackung : 950 mm
Tiefe mit Verpackung : 950 mm
Wärmebereitstellungsgrad : 80,5 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412489
Hersteller: MAICO
geniovent.x 600 F R-E-SO Dezentrales Lüftungsgerät mit
Wärmerückgewinnung
Artikelnummer: 0041.0248
Menge: 1,000 Stck

**10.490 genioven Dezentrales Lüftungsgerät mit Wärmerückgewinnung Dezentrales RLT Gerät mit sehr hoher Wärmerückgewinnung. Mit Enthalpi**
Ausführung :
Mit Enthalpie-Wärmetauscher, Außen- und
Fortluftanschlüsse rechts, Ausblas unten.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.115 mm
Höhe : 482 mm
Tiefe : 831 mm
Breite mit Verpackung : 2.250 mm
Höhe mit Verpackung : 950 mm
Tiefe mit Verpackung : 950 mm
Wärmebereitstellungsgrad : 80,5 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412496
Hersteller: MAICO
geniovent.x 600 F R-E-SU Dezentrales Lüftungsgerät mit
Wärmerückgewinnung
Artikelnummer: 0041.0249
Menge: 1,000 Stck

**10.491 genioven Dezentrales Lüftungsgerät mit Wärmerückgewinnung Dezentrales RLT Gerät mit sehr hoher Wärmerückgewinnung. Mit Enthalpi**
Ausführung :
Mit Enthalpie-Wärmetauscher, Außen- und
Fortluftanschlüsse rechts, kanalgeführt, Ausblas oben
ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.100 mm
Höhe : 482 mm
Tiefe : 800 mm
Breite mit Verpackung : 2.250 mm
Höhe mit Verpackung : 950 mm
Tiefe mit Verpackung : 950 mm
Wärmebereitstellungsgrad : 80,5 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412502
Hersteller: MAICO
geniovent.x 600 F R-E-SO-K Dezentrales Lüftungsgerät
mit Wärmerückgewinnung
Artikelnummer: 0041.0250
Menge: 1,000 Stck

**10.492 genioven Dezentrales Lüftungsgerät mit Wärmerückgewinnung Dezentrales RLT Gerät mit sehr hoher Wärmerückgewinnung. Mit Enthalpi**
Ausführung :
Mit Enthalpie-Wärmetauscher, Außen- und
Fortluftanschlüsse rechts, kanalgeführt, Ausblas unten
ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 150 m3/h / 560 m3/h
SFP-Wert : 0,21 W/(m3/h)
Spannungsart : Wechselstrom
Bemessungsspannung : 230 V
Netzfrequenz : 50 Hz
Nennleistung : 83 W
Stand-By-Leistungsaufnahme : < 1 W
IMax : 14 A
Schutzart : IP 40
Einbauort : innen
Material : Stahlblech, verzinkt
Material Gehäuse : Stahlblech, verzinkt
Material Wärmetauscher : Kunststoff
Material Innenverkleidung : Melaminharzschaumstoff mit
Vlies
Farbe : reinweiß, ähnlich RAL 9010
Gewicht : 200 kg
Gewicht mit Verpackung : 235 kg
Filterklasse : ISO ePM1 55% (F7) / ISO ePM10 60% (M5)
Anschlussdurchmesser : 250 mm
Anschlussdurchmesser Kondensatablauf : 7 mm (innen), 10
mm (außen)
Breite : 2.100 mm
Höhe : 482 mm
Tiefe : 800 mm
Breite mit Verpackung : 2.250 mm
Höhe mit Verpackung : 950 mm
Tiefe mit Verpackung : 950 mm
Wärmebereitstellungsgrad : 80,5 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 11 dB)
Verpackungseinheit : 1 Stück
Sortiment : X
GTIN (EAN) : 4012799412519
Hersteller: MAICO
geniovent.x 600 F R-E-SU-K Dezentrales Lüftungsgerät
mit Wärmerückgewinnung
Artikelnummer: 0041.0251
Menge: 1,000 Stck

**10.493 genioven Dezentrales Lüftungsgerät mit Wärmerückgewinnung Dezentrales RLT Gerät mit sehr hoher Wärmerückgewinnung. Mit Kreuz-Ge**
Ausführung :
Mit Kreuz-Gegenstrom-Wärmetauscher und Vorheizregister,
Außen- und Fortluftanschlüsse links, Ausblas oben.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.115 mm
Höhe : 482 mm
Tiefe : 831 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412601
Hersteller: MAICO
geniovent.x 900 F L-G-SO Dezentrales Lüftungsgerät mit
Wärmerückgewinnung
Artikelnummer: 0041.0260
Menge: 1,000 Stck

**10.494 genioven Dezentrales Lüftungsgerät mit Wärmerückgewinnung Dezentrales RLT Gerät mit sehr hoher Wärmerückgewinnung. Mit Kreuz-Ge**
Ausführung :
Mit Kreuz-Gegenstrom-Wärmetauscher und Vorheizregister,
Außen- und Fortluftanschlüsse links, Ausblas unten.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.115 mm
Höhe : 482 mm
Tiefe : 831 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412618
Hersteller: MAICO
geniovent.x 900 F L-G-SU Dezentrales Lüftungsgerät mit
Wärmerückgewinnung
Artikelnummer: 0041.0261
Menge: 1,000 Stck

**10.495 genioven Dezentrales Lüftungsgerät mit Wärmerückgewinnung Dezentrales RLT Gerät mit sehr hoher Wärmerückgewinnung. Mit Kreuz-Ge**
Ausführung :
Mit Kreuz-Gegenstrom-Wärmetauscher und Vorheizregister,
Außen- und Fortluftanschlüsse links, kanalgeführt,
Ausblas oben ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.100 mm
Höhe : 482 mm
Tiefe : 800 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412625
Hersteller: MAICO
geniovent.x 900 F L-G-SO-K Dezentrales Lüftungsgerät
mit Wärmerückgewinnung
Artikelnummer: 0041.0262
Menge: 1,000 Stck

**10.496 genioven Dezentrales Lüftungsgerät mit Wärmerückgewinnung Dezentrales RLT Gerät mit sehr hoher Wärmerückgewinnung. Mit Kreuz-Ge**
Ausführung :
Mit Kreuz-Gegenstrom-Wärmetauscher und Vorheizregister,
Außen- und Fortluftanschlüsse links, kanalgeführt,
Ausblas unten ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.100 mm
Höhe : 482 mm
Tiefe : 800 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412632
Hersteller: MAICO
geniovent.x 900 F L-G-SU-K Dezentrales Lüftungsgerät
mit Wärmerückgewinnung
Artikelnummer: 0041.0263
Menge: 1,000 Stck

**10.497 genioven Dezentrales Lüftungsgerät mit Wärmerückgewinnung Dezentrales RLT Gerät mit sehr hoher Wärmerückgewinnung. Mit Enthalpi**
Ausführung :
Mit Enthalpie-Wärmetauscher, Außen- und
Fortluftanschlüsse links, Ausblas oben.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.115 mm
Höhe : 482 mm
Tiefe : 831 mm
Breite mit Verpackung : 2.250 mm
Höhe mit Verpackung : 950 mm
Tiefe mit Verpackung : 950 mm
Wärmebereitstellungsgrad : 80,2 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412687
Hersteller: MAICO
geniovent.x 900 F L-E-SO Dezentrales Lüftungsgerät mit
Wärmerückgewinnung
Artikelnummer: 0041.0268
Menge: 1,000 Stck

**10.498 genioven Dezentrales Lüftungsgerät mit Wärmerückgewinnung Dezentrales RLT Gerät mit sehr hoher Wärmerückgewinnung. Mit Enthalpi**
Ausführung :
Mit Enthalpie-Wärmetauscher, Außen- und
Fortluftanschlüsse links, Ausblas unten.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.115 mm
Höhe : 482 mm
Tiefe : 831 mm
Breite mit Verpackung : 2.250 mm
Höhe mit Verpackung : 950 mm
Tiefe mit Verpackung : 950 mm
Wärmebereitstellungsgrad : 80,2 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412694
Hersteller: MAICO
geniovent.x 900 F L-E-SU Dezentrales Lüftungsgerät mit
Wärmerückgewinnung
Artikelnummer: 0041.0269
Menge: 1,000 Stck

**10.499 genioven Dezentrales Lüftungsgerät mit Wärmerückgewinnung Dezentrales RLT Gerät mit sehr hoher Wärmerückgewinnung. Mit Enthalpi**
Ausführung :
Mit Enthalpie-Wärmetauscher, Außen- und
Fortluftanschlüsse links, kanalgeführt, Ausblas oben
ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.100 mm
Höhe : 482 mm
Tiefe : 800 mm
Breite mit Verpackung : 2.250 mm
Höhe mit Verpackung : 950 mm
Tiefe mit Verpackung : 950 mm
Wärmebereitstellungsgrad : 80,2 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412700
Hersteller: MAICO
geniovent.x 900 F L-E-SO-K Dezentrales Lüftungsgerät
mit Wärmerückgewinnung
Artikelnummer: 0041.0270
Menge: 1,000 Stck

**10.500 genioven Dezentrales Lüftungsgerät mit Wärmerückgewinnung Dezentrales RLT Gerät mit sehr hoher Wärmerückgewinnung. Mit Enthalpi**
Ausführung :
Mit Enthalpie-Wärmetauscher, Außen- und
Fortluftanschlüsse links, kanalgeführt, Ausblas unten
ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.100 mm
Höhe : 482 mm
Tiefe : 800 mm
Breite mit Verpackung : 2.250 mm
Höhe mit Verpackung : 950 mm
Tiefe mit Verpackung : 950 mm
Wärmebereitstellungsgrad : 80,2 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412717
Hersteller: MAICO
geniovent.x 900 F L-E-SU-K Dezentrales Lüftungsgerät
mit Wärmerückgewinnung
Artikelnummer: 0041.0271
Menge: 1,000 Stck

**10.501 genioven Dezentrales Lüftungsgerät mit Wärmerückgewinnung Dezentrales RLT Gerät mit sehr hoher Wärmerückgewinnung. Mit Kreuz-Ge**
Ausführung :
Mit Kreuz-Gegenstrom-Wärmetauscher und Vorheizregister,
Außen- und Fortluftanschlüsse rechts, Ausblas oben.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.115 mm
Höhe : 482 mm
Tiefe : 831 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412564
Hersteller: MAICO
geniovent.x 900 F R-G-SO Dezentrales Lüftungsgerät mit
Wärmerückgewinnung
Artikelnummer: 0041.0256
Menge: 1,000 Stck

**10.502 genioven Dezentrales Lüftungsgerät mit Wärmerückgewinnung Dezentrales RLT Gerät mit sehr hoher Wärmerückgewinnung. Mit Kreuz-Ge**
Ausführung :
Mit Kreuz-Gegenstrom-Wärmetauscher und Vorheizregister,
Außen- und Fortluftanschlüsse rechts, Ausblas unten.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.115 mm
Höhe : 482 mm
Tiefe : 831 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412571
Hersteller: MAICO
geniovent.x 900 F R-G-SU Dezentrales Lüftungsgerät mit
Wärmerückgewinnung
Artikelnummer: 0041.0257
Menge: 1,000 Stck

**10.503 genioven Dezentrales Lüftungsgerät mit Wärmerückgewinnung Dezentrales RLT Gerät mit sehr hoher Wärmerückgewinnung. Mit Kreuz-Ge**
Ausführung :
Mit Kreuz-Gegenstrom-Wärmetauscher und Vorheizregister,
Außen- und Fortluftanschlüsse rechts, kanalgeführt,
Ausblas oben ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.100 mm
Höhe : 482 mm
Tiefe : 800 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412588
Hersteller: MAICO
geniovent.x 900 F R-G-SO-K Dezentrales Lüftungsgerät
mit Wärmerückgewinnung
Artikelnummer: 0041.0258
Menge: 1,000 Stck

**10.504 genioven Dezentrales Lüftungsgerät mit Wärmerückgewinnung Dezentrales RLT Gerät mit sehr hoher Wärmerückgewinnung. Mit Kreuz-Ge**
Ausführung :
Mit Kreuz-Gegenstrom-Wärmetauscher und Vorheizregister,
Außen- und Fortluftanschlüsse rechts, kanalgeführt,
Ausblas unten ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Alle Geräte sind mit einer Kondensathebepumpe
ausgestattet.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.100 mm
Höhe : 482 mm
Tiefe : 800 mm
Breite mit Verpackung : 2.250 mm
Höhe mit Verpackung : 950 mm
Tiefe mit Verpackung : 950 mm
Wärmebereitstellungsgrad : 91 %
Wärmetauscherbauart : Gegenstrom
Bypass : ja
Vorheizregister : integriert 1,5 kW
Nachheizregister : optional
Enthalpie-Wärmetauscher : nein
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412595
Hersteller: MAICO
geniovent.x 900 F R-G-SU-K Dezentrales Lüftungsgerät
mit Wärmerückgewinnung
Artikelnummer: 0041.0259
Menge: 1,000 Stck

**10.505 genioven Dezentrales Lüftungsgerät mit Wärmerückgewinnung Dezentrales RLT Gerät mit sehr hoher Wärmerückgewinnung. Mit Enthalpi**
Ausführung :
Mit Enthalpie-Wärmetauscher, Außen- und
Fortluftanschlüsse rechts, Ausblas oben.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.115 mm
Höhe : 482 mm
Tiefe : 831 mm
Breite mit Verpackung : 2.250 mm
Höhe mit Verpackung : 950 mm
Tiefe mit Verpackung : 950 mm
Wärmebereitstellungsgrad : 80,2 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412649
Hersteller: MAICO
geniovent.x 900 F R-E-SO Dezentrales Lüftungsgerät mit
Wärmerückgewinnung
Artikelnummer: 0041.0264
Menge: 1,000 Stck

**10.506 genioven Dezentrales Lüftungsgerät mit Wärmerückgewinnung Dezentrales RLT Gerät mit sehr hoher Wärmerückgewinnung. Mit Enthalpi**
Ausführung :
Mit Enthalpie-Wärmetauscher, Außen- und
Fortluftanschlüsse rechts, Ausblas unten.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.115 mm
Höhe : 482 mm
Tiefe : 831 mm
Breite mit Verpackung : 2.250 mm
Höhe mit Verpackung : 950 mm
Tiefe mit Verpackung : 950 mm
Wärmebereitstellungsgrad : 80,2 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412656
Hersteller: MAICO
geniovent.x 900 F R-E-SU Dezentrales Lüftungsgerät mit
Wärmerückgewinnung
Artikelnummer: 0041.0265
Menge: 1,000 Stck

**10.507 genioven Dezentrales Lüftungsgerät mit Wärmerückgewinnung Dezentrales RLT Gerät mit sehr hoher Wärmerückgewinnung. Mit Enthalpi**
Ausführung :
Mit Enthalpie-Wärmetauscher, Außen- und
Fortluftanschlüsse rechts, kanalgeführt, Ausblas oben
ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.100 mm
Höhe : 482 mm
Tiefe : 800 mm
Breite mit Verpackung : 2.250 mm
Höhe mit Verpackung : 950 mm
Tiefe mit Verpackung : 950 mm
Wärmebereitstellungsgrad : 80,2 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412663
Hersteller: MAICO
geniovent.x 900 F R-E-SO-K Dezentrales Lüftungsgerät
mit Wärmerückgewinnung
Artikelnummer: 0041.0266
Menge: 1,000 Stck

**10.508 genioven Dezentrales Lüftungsgerät mit Wärmerückgewinnung Dezentrales RLT Gerät mit sehr hoher Wärmerückgewinnung. Mit Enthalpi**
Ausführung :
Mit Enthalpie-Wärmetauscher, Außen- und
Fortluftanschlüsse rechts, kanalgeführt, Ausblas unten
ohne beschichtete Paneele.
Merkmale:
Dezentrales RLT Gerät mit sehr hoher Wärmerückgewinnung
für den Einsatz in Klassenräumen, Kindertagesstätten,
Büros, Arztpraxen, Ladenlokalen, Besprechungsräumen und
ähnlichem.
Das Gerät wird deckenhängend montiert und kann auch in
abgehängten Decken teilintegriert werden.
Raumluftseitig kann das Gerät sowohl frei ausblasend
und ansaugend als auch mit Zu- und Abluftanschlüssen
versehen werden.
Zuluftgitter mit einstellbaren Luftleitlamellen sind
bereits im Gerät integriert.
Die Öffnung der Abluft befindet sich seitlich links am
Gerät.
Optional kann das Gerät mit einem Leitungssystem für
die Zu- und/oder Abluft versehen werden.
Die integrierten automatisch verschließenden Klappen
für Außen- und Fortluft schließen bei Stromausfall oder
wenn das Gerät abgeschaltet wird.
Die großzügig dimensionierten Wärmetauscher sorgen mit
ihrem Wirkungsgrad von bis zu ca. 95 % und dem sehr
geringen internen Druckverlust für niedrigen
Primärenergieverbrauch und hohe Energiegewinne.
Gehäuse:
Konstruktion angelehnt an die VDI 6022 / VDI 3803.
Hochwertiges, doppelwandiges Gehäuse aus verzinktem
Stahlblech.
Die Dämmung beträgt 20-60 mm und besteht aus einer
Kombination von Spezialschäumen der WLG 040.
Das Akustik-Dämmmaterial der Innendämmung ist aus
normal entflammbarem Spezialschaum der Baustoffklasse
B2 (DIN 4102-1).
Die Verkleidung des Gerätes besteht in den
Sichtbereichen aus Design-Paneelen in der Farbe
reinweiß glatt matt, ähnlich RAL 9010.
Mit der Spezial-Schiebeaufhängung ('Langloch) können
die Geräte direkt unter der Decke montiert werden.
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 830 m3/h
SFP-Wert : 0,29 W/(m3/h)
Spannungsart : Wechselstrom
Bemessungsspannung : 230 V
Netzfrequenz : 50 Hz
Nennleistung : 186 W
Stand-By-Leistungsaufnahme : < 1 W
IMax : 15 A
Schutzart : IP 40
Einbauort : innen
Material : Stahlblech, verzinkt
Material Gehäuse : Stahlblech, verzinkt
Material Wärmetauscher : Kunststoff
Material Innenverkleidung : Melaminharzschaumstoff mit
Vlies
Farbe : reinweiß, ähnlich RAL 9010
Gewicht : 200 kg
Gewicht mit Verpackung : 250 kg
Filterklasse : ISO ePM1 55% (F7) / ISO ePM10 60% (M5)
Anschlussdurchmesser : 250 mm
Anschlussdurchmesser Kondensatablauf : 7 mm (innen), 10
mm (außen)
Breite : 2.100 mm
Höhe : 482 mm
Tiefe : 800 mm
Breite mit Verpackung : 2.250 mm
Höhe mit Verpackung : 950 mm
Tiefe mit Verpackung : 950 mm
Wärmebereitstellungsgrad : 80,2 %
Wärmetauscherbauart : Enthalpie
Feuchterückgewinnung bei Enthalpie-Wärmetauscher nach
DIN EN 13141-7 (A2) : 69 %
Bypass : ja
Vorheizregister : optional
Nachheizregister : optional
Enthalpie-Wärmetauscher : ja
Frostschutzschaltung : ja
Filterüberwachung : zeitgesteuert
CO2-Regelung (optional) : integriert
Rauchgasschalter : optional
Luftqualitätsregelung (optional) : VOC-Sensor für
geniovent.x
Außenluftklappen, autom. schließend : integriert
Anwesenheitssensor : Bewegungssensor PIR optional
KNX-Anbindung (optional) : K-SM
MODBUS-Schnittstelle : integriert
BACnet-Schnittstelle : integriert
Ethernet-Schnittstelle : integriert
Bedienteil im Lieferumfang : RB-ZF4
Bedienteil (optional) : RLS T1 SYS
Funkintegration EnOcean (optional) : E-SM
Schalldruckpegel : 35 dB(A) (bei 0,7 * Vmax und je 20
Pa Druckverlust AUL und FOL, bei einer Raumdämpfung von
ca. 16 dB)
Verpackungseinheit : 1 Stück
Sortiment : X
GTIN (EAN) : 4012799412670
Hersteller: MAICO
geniovent.x 900 F R-E-SU-K Dezentrales Lüftungsgerät
mit Wärmerückgewinnung
Artikelnummer: 0041.0267
Menge: 1,000 Stck

**10.509 genioven Dezentrales Lüftungsgerät mit Wärmerückgewinnung Dezentrales RLT Gerät in reinweiß ähnlich RAL 9010 mit sehr hoher Wärm**
Ausführung:
Mit Kreuz-Gegenstrom-Wärmetauscher und Vorheizregister,
Anschluss nach oben, Außenluft links, Zu- und Abluft
über Kanal, CO2-Sensor im Gerät integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Alle Geräte sind mit einer Kondensathebepumpe
ausgestattet.
Gehäuse:
Konstruktion angelehnt an die VDI 6022 / VDI 3803.
Hochwertiges, doppelwandiges Gehäuse aus verzinktem
Stahlblech.
Die Dämmung beträgt 20-60 mm und besteht aus einer
Kombination von Spezialschäumen der WLG 040.
Das Akustik-Dämmmaterial der Innendämmung ist aus
normal entflammbarem Spezialschaum der Baustoffklasse
B2 (DIN 4102-1).
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 570 m3/h
SFP-Wert : 0,23 W/(m3/h)
Spannungsart : Wechselstrom
Bemessungsspannung : 230 V
Netzfrequenz : 50 Hz
Nennleistung : 91 W
Stand-By-Leistungsaufnahme : < 1 W
IMax : 8 A
Schutzart : IP 40
Einbauort : innen
Material : Stahlblech, verzinkt
Material Gehäuse : Stahlblech, verzinkt
Material Wärmetauscher : Kunststoff
Material Innenverkleidung : PUR-Schaumstoff mit
geschlossenzelliger Oberfläche
Farbe : reinweiß, ähnlich RAL 9010
Gewicht : 240 kg
Gewicht mit Verpackung : 290 kg
Filterklasse : ISO ePM1 55% (F7) / ISO ePM10 60% (M5)
Anschlussdurchmesser : 315 mm
Anschlussdurchmesser Kondensatablauf : 7 mm (innen), 10
mm (außen)
Breite : 1.500 mm
Höhe : 2.018 mm
Tiefe : 600 mm
Breite mit Verpackung : 1.750 mm
Höhe mit Verpackung : 800 mm
Tiefe mit Verpackung : 2.330 mm
Fördermitteltemperatur bei IMax : -15  C bis 60  C
Umgebungstemperatur : 10  C bis 40  C
Max. Wärmebereitstellungsgrad nach DIN EN 13141-7 (A7)
: 92 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412724
Hersteller: MAICO
geniovent.x 600 S DL-G-K3 Dezentrales Lüftungsgerät mit
Wärmerückgewinnung
Artikelnummer: 0041.0272
Menge: 1,000 Stck

**10.510 genioven Dezentrales Lüftungsgerät mit Wärmerückgewinnung Dezentrales RLT Gerät in reinweiß ähnlich RAL 9010 mit sehr hoher Wär**
Ausführung:
Mit Kreuz-Gegenstrom-Wärmetauscher und Vorheizregister,
Anschluss nach oben, Außenluft rechts, Zu- und Abluft
über Kanal, CO2-Sensor im Gerät integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Alle Geräte sind mit einer Kondensathebepumpe
ausgestattet.
Gehäuse:
Konstruktion angelehnt an die VDI 6022 / VDI 3803.
Hochwertiges, doppelwandiges Gehäuse aus verzinktem
Stahlblech.
Die Dämmung beträgt 20-60 mm und besteht aus einer
Kombination von Spezialschäumen der WLG 040.
Das Akustik-Dämmmaterial der Innendämmung ist aus
normal entflammbarem Spezialschaum der Baustoffklasse
B2 (DIN 4102-1).
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 570 m3/h
SFP-Wert : 0,23 W/(m3/h)
Spannungsart : Wechselstrom
Bemessungsspannung : 230 V
Netzfrequenz : 50 Hz
Nennleistung : 91 W
Stand-By-Leistungsaufnahme : < 1 W
IMax : 8 A
Schutzart : IP 40
Einbauort : innen
Material : Stahlblech, verzinkt
Material Gehäuse : Stahlblech, verzinkt
Material Wärmetauscher : Kunststoff
Material Innenverkleidung : PUR-Schaumstoff mit
geschlossenzelliger Oberfläche
Farbe : reinweiß, ähnlich RAL 9010
Gewicht : 240 kg
Gewicht mit Verpackung : 290 kg
Filterklasse : ISO ePM1 55% (F7) / ISO ePM10 60% (M5)
Anschlussdurchmesser : 315 mm
Anschlussdurchmesser Kondensatablauf : 7 mm (innen), 10
mm (außen)
Breite : 1.500 mm
Höhe : 2.018 mm
Tiefe : 600 mm
Breite mit Verpackung : 1.750 mm
Höhe mit Verpackung : 800 mm
Tiefe mit Verpackung : 2.330 mm
Fördermitteltemperatur bei IMax : -15  C bis 60  C
Umgebungstemperatur : 10  C bis 40  C
Max. Wärmebereitstellungsgrad nach DIN EN 13141-7 (A7)
: 92 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412731
Hersteller: MAICO
geniovent.x 600 S DR-G-K3 Dezentrales Lüftungsgerät mit
Wärmerückgewinnung
Artikelnummer: 0041.0273
Menge: 1,000 Stck

**10.511 genioven Dezentrales Lüftungsgerät mit Wärmerückgewinnung Dezentrales RLT Gerät in reinweiß ähnlich RAL 9010 mit sehr hoher Wärm**
Ausführung:
Mit Enthalpie-Wärmetauscher, Anschluss nach oben,
Außenluft links, Zu- und Abluft über Kanal, CO2-Sensor
im Gerät integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Gehäuse:
Konstruktion angelehnt an die VDI 6022 / VDI 3803.
Hochwertiges, doppelwandiges Gehäuse aus verzinktem
Stahlblech.
Die Dämmung beträgt 20-60 mm und besteht aus einer
Kombination von Spezialschäumen der WLG 040.
Das Akustik-Dämmmaterial der Innendämmung ist aus
normal entflammbarem Spezialschaum der Baustoffklasse
B2 (DIN 4102-1).
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 570 m3/h
SFP-Wert : 0,23 W/(m3/h)
Spannungsart : Wechselstrom
Bemessungsspannung : 230 V
Netzfrequenz : 50 Hz
Nennleistung : 91 W
Stand-By-Leistungsaufnahme : < 1 W
IMax : 8 A
Schutzart : IP 40
Einbauort : innen
Material : Stahlblech, verzinkt
Material Gehäuse : Stahlblech, verzinkt
Material Wärmetauscher : Kunststoff
Material Innenverkleidung : PUR-Schaumstoff mit
geschlossenzelliger Oberfläche
Farbe : reinweiß, ähnlich RAL 9010
Gewicht : 240 kg
Gewicht mit Verpackung : 290 kg
Filterklasse : ISO ePM1 55% (F7) / ISO ePM10 60% (M5)
Anschlussdurchmesser : 315 mm
Breite : 1.500 mm
Höhe : 2.018 mm
Tiefe : 600 mm
Breite mit Verpackung : 1.750 mm
Höhe mit Verpackung : 800 mm
Tiefe mit Verpackung : 2.330 mm
Fördermitteltemperatur bei IMax : -15  C bis 60  C
Umgebungstemperatur : 10  C bis 40  C
Max. Wärmebereitstellungsgrad nach DIN EN 13141-7 (A7)
: 80,5 %
Wärmetauscherbauart : Enthalpie
Feuchterückgewinnung bei Enthalpie-Wärmetauscher nach
DIN EN 13141-7 (A2) : 60 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412762
Hersteller: MAICO
geniovent.x 600 S DL-E-K3 Dezentrales Lüftungsgerät mit
Wärmerückgewinnung
Artikelnummer: 0041.0276
Menge: 1,000 Stck

**10.512 genioven Dezentrales Lüftungsgerät mit Wärmerückgewinnung Dezentrales RLT Gerät in reinweiß ähnlich RAL 9010 mit sehr hoher Wär**
Ausführung:
Mit Enthalpie-Wärmetauscher, Anschluss nach oben,
Außenluft rechts, Zu- und Abluft über Kanal, CO2-Sensor
im Gerät integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Gehäuse:
Konstruktion angelehnt an die VDI 6022 / VDI 3803.
Hochwertiges, doppelwandiges Gehäuse aus verzinktem
Stahlblech.
Die Dämmung beträgt 20-60 mm und besteht aus einer
Kombination von Spezialschäumen der WLG 040.
Das Akustik-Dämmmaterial der Innendämmung ist aus
normal entflammbarem Spezialschaum der Baustoffklasse
B2 (DIN 4102-1).
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 570 m3/h
SFP-Wert : 0,23 W/(m3/h)
Spannungsart : Wechselstrom
Bemessungsspannung : 230 V
Netzfrequenz : 50 Hz
Nennleistung : 91 W
Stand-By-Leistungsaufnahme : < 1 W
IMax : 8 A
Schutzart : IP 40
Einbauort : innen
Material : Stahlblech, verzinkt
Material Gehäuse : Stahlblech, verzinkt
Material Wärmetauscher : Kunststoff
Material Innenverkleidung : PUR-Schaumstoff mit
geschlossenzelliger Oberfläche
Farbe : reinweiß, ähnlich RAL 9010
Gewicht : 240 kg
Gewicht mit Verpackung : 290 kg
Filterklasse : ISO ePM1 55% (F7) / ISO ePM10 60% (M5)
Anschlussdurchmesser : 315 mm
Breite : 1.500 mm
Höhe : 2.018 mm
Tiefe : 600 mm
Breite mit Verpackung : 1.750 mm
Höhe mit Verpackung : 800 mm
Tiefe mit Verpackung : 2.330 mm
Fördermitteltemperatur bei IMax : -15  C bis 60  C
Umgebungstemperatur : 10  C bis 40  C
Max. Wärmebereitstellungsgrad nach DIN EN 13141-7 (A7)
: 80,5 %
Wärmetauscherbauart : Enthalpie
Feuchterückgewinnung bei Enthalpie-Wärmetauscher nach
DIN EN 13141-7 (A2) : 60 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412779
Hersteller: MAICO
geniovent.x 600 S DR-E-K3 Dezentrales Lüftungsgerät mit
Wärmerückgewinnung
Artikelnummer: 0041.0277
Menge: 1,000 Stck

**10.513 genioven Dezentrales Lüftungsgerät mit Wärmerückgewinnung Dezentrales RLT Gerät in reinweiß ähnlich RAL 9010 mit sehr hoher Wärm**
Ausführung:
Mit Kreuz-Gegenstrom-Wärmetauscher und Vorheizregister,
Anschluss durch Brüstung, Außenluft links, Fortluft
oben, Zu- und Abluft über Kanal, CO2-Sensor im Gerät
integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Alle Geräte sind mit einer Kondensathebepumpe
ausgestattet.
Gehäuse:
Konstruktion angelehnt an die VDI 6022 / VDI 3803.
Hochwertiges, doppelwandiges Gehäuse aus verzinktem
Stahlblech.
Die Dämmung beträgt 20-60 mm und besteht aus einer
Kombination von Spezialschäumen der WLG 040.
Das Akustik-Dämmmaterial der Innendämmung ist aus
normal entflammbarem Spezialschaum der Baustoffklasse
B2 (DIN 4102-1).
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 570 m3/h
SFP-Wert : 0,23 W/(m3/h)
Spannungsart : Wechselstrom
Bemessungsspannung : 230 V
Netzfrequenz : 50 Hz
Nennleistung : 91 W
Stand-By-Leistungsaufnahme : < 1 W
IMax : 8 A
Schutzart : IP 40
Einbauort : innen
Material : Stahlblech, verzinkt
Material Gehäuse : Stahlblech, verzinkt
Material Wärmetauscher : Kunststoff
Material Innenverkleidung : PUR-Schaumstoff mit
geschlossenzelliger Oberfläche
Farbe : reinweiß, ähnlich RAL 9010
Gewicht : 240 kg
Gewicht mit Verpackung : 290 kg
Filterklasse : ISO ePM1 55% (F7) / ISO ePM10 60% (M5)
Anschlussdurchmesser : 315 mm
Anschlussdurchmesser Kondensatablauf : 7 mm (innen), 10
mm (außen)
Breite : 1.500 mm
Höhe : 2.018 mm
Tiefe : 600 mm
Breite mit Verpackung : 1.750 mm
Höhe mit Verpackung : 800 mm
Tiefe mit Verpackung : 2.330 mm
Fördermitteltemperatur bei IMax : -15  C bis 60  C
Umgebungstemperatur : 10  C bis 40  C
Max. Wärmebereitstellungsgrad nach DIN EN 13141-7 (A7)
: 92 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412748
Hersteller: MAICO
geniovent.x 600 S BL-G-K3 Dezentrales Lüftungsgerät mit
Wärmerückgewinnung
Artikelnummer: 0041.0274
Menge: 1,000 Stck

**10.514 genioven Dezentrales Lüftungsgerät mit Wärmerückgewinnung Dezentrales RLT Gerät in reinweiß ähnlich RAL 9010 mit sehr hoher Wärm**
Ausführung:
Mit Kreuz-Gegenstrom-Wärmetauscher und Vorheizregister,
Anschluss durch Brüstung, Außenluft rechts, Fortluft
oben, Zu- und Abluft über Kanal, CO2-Sensor im Gerät
integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Alle Geräte sind mit einer Kondensathebepumpe
ausgestattet.
Gehäuse:
Konstruktion angelehnt an die VDI 6022 / VDI 3803.
Hochwertiges, doppelwandiges Gehäuse aus verzinktem
Stahlblech.
Die Dämmung beträgt 20-60 mm und besteht aus einer
Kombination von Spezialschäumen der WLG 040.
Das Akustik-Dämmmaterial der Innendämmung ist aus
normal entflammbarem Spezialschaum der Baustoffklasse
B2 (DIN 4102-1).
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 570 m3/h
SFP-Wert : 0,23 W/(m3/h)
Spannungsart : Wechselstrom
Bemessungsspannung : 230 V
Netzfrequenz : 50 Hz
Nennleistung : 91 W
Stand-By-Leistungsaufnahme : < 1 W
IMax : 8 A
Schutzart : IP 40
Einbauort : innen
Material : Stahlblech, verzinkt
Material Gehäuse : Stahlblech, verzinkt
Material Wärmetauscher : Kunststoff
Material Innenverkleidung : PUR-Schaumstoff mit
geschlossenzelliger Oberfläche
Farbe : reinweiß, ähnlich RAL 9010
Gewicht : 240 kg
Gewicht mit Verpackung : 290 kg
Filterklasse : ISO ePM1 55% (F7) / ISO ePM10 60% (M5)
Anschlussdurchmesser : 315 mm
Anschlussdurchmesser Kondensatablauf : 7 mm (innen), 10
mm (außen)
Breite : 1.500 mm
Höhe : 2.018 mm
Tiefe : 600 mm
Breite mit Verpackung : 1.750 mm
Höhe mit Verpackung : 800 mm
Tiefe mit Verpackung : 2.330 mm
Fördermitteltemperatur bei IMax : -15  C bis 60  C
Umgebungstemperatur : 10  C bis 40  C
Max. Wärmebereitstellungsgrad nach DIN EN 13141-7 (A7)
: 92 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412755
Hersteller: MAICO
geniovent.x 600 S BR-G-K3 Dezentrales Lüftungsgerät mit
Wärmerückgewinnung
Artikelnummer: 0041.0275
Menge: 1,000 Stck

**10.515 genioven Dezentrales Lüftungsgerät mit Wärmerückgewinnung Dezentrales RLT Gerät in reinweiß ähnlich RAL 9010 mit sehr hoher Wärm**
Ausführung:
Mit Enthalpie-Wärmetauscher, Anschluss durch Brüstung,
Außenluft links, Fortluft oben, Zu- und Abluft über
Kanal, CO2-Sensor im Gerät integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Gehäuse:
Konstruktion angelehnt an die VDI 6022 / VDI 3803.
Hochwertiges, doppelwandiges Gehäuse aus verzinktem
Stahlblech.
Die Dämmung beträgt 20-60 mm und besteht aus einer
Kombination von Spezialschäumen der WLG 040.
Das Akustik-Dämmmaterial der Innendämmung ist aus
normal entflammbarem Spezialschaum der Baustoffklasse
B2 (DIN 4102-1).
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 570 m3/h
SFP-Wert : 0,23 W/(m3/h)
Spannungsart : Wechselstrom
Bemessungsspannung : 230 V
Netzfrequenz : 50 Hz
Nennleistung : 91 W
Stand-By-Leistungsaufnahme : < 1 W
IMax : 8 A
Schutzart : IP 40
Einbauort : innen
Material : Stahlblech, verzinkt
Material Gehäuse : Stahlblech, verzinkt
Material Wärmetauscher : Kunststoff
Material Innenverkleidung : PUR-Schaumstoff mit
geschlossenzelliger Oberfläche
Farbe : reinweiß, ähnlich RAL 9010
Gewicht : 240 kg
Gewicht mit Verpackung : 290 kg
Filterklasse : ISO ePM1 55% (F7) / ISO ePM10 60% (M5)
Anschlussdurchmesser : 315 mm
Breite : 1.500 mm
Höhe : 2.018 mm
Tiefe : 600 mm
Breite mit Verpackung : 1.750 mm
Höhe mit Verpackung : 800 mm
Tiefe mit Verpackung : 2.330 mm
Fördermitteltemperatur bei IMax : -15  C bis 60  C
Umgebungstemperatur : 10  C bis 40  C
Max. Wärmebereitstellungsgrad nach DIN EN 13141-7 (A7)
: 80,5 %
Wärmetauscherbauart : Enthalpie
Feuchterückgewinnung bei Enthalpie-Wärmetauscher nach
DIN EN 13141-7 (A2) : 60 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412786
Hersteller: MAICO
geniovent.x 600 S BL-E-K3 Dezentrales Lüftungsgerät mit
Wärmerückgewinnung
Artikelnummer: 0041.0278
Menge: 1,000 Stck

**10.516 genioven Dezentrales Lüftungsgerät mit Wärmerückgewinnung Dezentrales RLT Gerät in reinweiß ähnlich RAL 9010 mit sehr hoher Wärm**
Ausführung:
Mit Enthalpie-Wärmetauscher, Anschluss durch Brüstung,
Außenluft rechts, Fortluft oben, Zu- und Abluft über
Kanal, CO2-Sensor im Gerät integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Gehäuse:
Konstruktion angelehnt an die VDI 6022 / VDI 3803.
Hochwertiges, doppelwandiges Gehäuse aus verzinktem
Stahlblech.
Die Dämmung beträgt 20-60 mm und besteht aus einer
Kombination von Spezialschäumen der WLG 040.
Das Akustik-Dämmmaterial der Innendämmung ist aus
normal entflammbarem Spezialschaum der Baustoffklasse
B2 (DIN 4102-1).
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 200 m3/h / 570 m3/h
SFP-Wert : 0,23 W/(m3/h)
Spannungsart : Wechselstrom
Bemessungsspannung : 230 V
Netzfrequenz : 50 Hz
Nennleistung : 91 W
Stand-By-Leistungsaufnahme : < 1 W
IMax : 8 A
Schutzart : IP 40
Einbauort : innen
Material : Stahlblech, verzinkt
Material Gehäuse : Stahlblech, verzinkt
Material Wärmetauscher : Kunststoff
Material Innenverkleidung : PUR-Schaumstoff mit
geschlossenzelliger Oberfläche
Farbe : reinweiß, ähnlich RAL 9010
Gewicht : 240 kg
Gewicht mit Verpackung : 290 kg
Filterklasse : ISO ePM1 55% (F7) / ISO ePM10 60% (M5)
Anschlussdurchmesser : 315 mm
Breite : 1.500 mm
Höhe : 2.018 mm
Tiefe : 600 mm
Breite mit Verpackung : 1.750 mm
Höhe mit Verpackung : 800 mm
Tiefe mit Verpackung : 2.330 mm
Fördermitteltemperatur bei IMax : -15  C bis 60  C
Umgebungstemperatur : 10  C bis 40  C
Max. Wärmebereitstellungsgrad nach DIN EN 13141-7 (A7)
: 80,5 %
Wärmetauscherbauart : Enthalpie
Feuchterückgewinnung bei Enthalpie-Wärmetauscher nach
DIN EN 13141-7 (A2) : 60 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412793
Hersteller: MAICO
geniovent.x 600 S BR-E-K3 Dezentrales Lüftungsgerät mit
Wärmerückgewinnung
Artikelnummer: 0041.0279
Menge: 1,000 Stck

**10.517 genioven Dezentrales Lüftungsgerät mit Wärmerückgewinnung Dezentrales RLT Gerät in reinweiß ähnlich RAL 9010 mit sehr hoher Wärm**
Ausführung:
Mit Kreuz-Gegenstrom-Wärmetauscher und Vorheizregister,
Anschluss nach oben, Außenluft links, Zu- und Abluft
über Kanal, CO2-Sensor im Gerät integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Alle Geräte sind mit einer Kondensathebepumpe
ausgestattet.
Gehäuse:
Konstruktion angelehnt an die VDI 6022 / VDI 3803.
Hochwertiges, doppelwandiges Gehäuse aus verzinktem
Stahlblech.
Die Dämmung beträgt 20-60 mm und besteht aus einer
Kombination von Spezialschäumen der WLG 040.
Das Akustik-Dämmmaterial der Innendämmung ist aus
normal entflammbarem Spezialschaum der Baustoffklasse
B2 (DIN 4102-1).
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 250 m3/h / 920 m3/h
SFP-Wert : 0,18 W/(m3/h)
Spannungsart : Wechselstrom
Bemessungsspannung : 230 V
Netzfrequenz : 50 Hz
Nennleistung : 120 W
Stand-By-Leistungsaufnahme : < 1 W
IMax : 15 A
Schutzart : IP 40
Einbauort : innen
Material : Stahlblech, verzinkt
Material Gehäuse : Stahlblech, verzinkt
Material Wärmetauscher : Kunststoff
Material Innenverkleidung : PUR-Schaumstoff mit
geschlossenzelliger Oberfläche
Farbe : reinweiß, ähnlich RAL 9010
Gewicht : 240 kg
Gewicht mit Verpackung : 300 kg
Filterklasse : ISO ePM1 55% (F7) / ISO ePM10 60% (M5)
Anschlussdurchmesser : 315 mm
Anschlussdurchmesser Kondensatablauf : 7 mm (innen), 10
mm (außen)
Breite : 1.500 mm
Höhe : 2.018 mm
Tiefe : 600 mm
Breite mit Verpackung : 1.750 mm
Höhe mit Verpackung : 800 mm
Tiefe mit Verpackung : 2.330 mm
Fördermitteltemperatur bei IMax : -15  C bis 60  C
Umgebungstemperatur : 10  C bis 40  C
Max. Wärmebereitstellungsgrad nach DIN EN 13141-7 (A7)
: 87 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412809
Hersteller: MAICO
geniovent.x 900 S DL-G-K3 Dezentrales Lüftungsgerät mit
Wärmerückgewinnung
Artikelnummer: 0041.0280
Menge: 1,000 Stck

**10.518 genioven Dezentrales Lüftungsgerät mit Wärmerückgewinnung Dezentrales RLT Gerät in reinweiß ähnlich RAL 9010 mit sehr hoher Wär**
Ausführung:
Mit Kreuz-Gegenstrom-Wärmetauscher und Vorheizregister,
Anschluss nach oben, Außenluft rechts, Zu- und Abluft
über Kanal, CO2-Sensor im Gerät integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Alle Geräte sind mit einer Kondensathebepumpe
ausgestattet.
Gehäuse:
Konstruktion angelehnt an die VDI 6022 / VDI 3803.
Hochwertiges, doppelwandiges Gehäuse aus verzinktem
Stahlblech.
Die Dämmung beträgt 20-60 mm und besteht aus einer
Kombination von Spezialschäumen der WLG 040.
Das Akustik-Dämmmaterial der Innendämmung ist aus
normal entflammbarem Spezialschaum der Baustoffklasse
B2 (DIN 4102-1).
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 250 m3/h / 920 m3/h
SFP-Wert : 0,18 W/(m3/h)
Spannungsart : Wechselstrom
Bemessungsspannung : 230 V
Netzfrequenz : 50 Hz
Nennleistung : 120 W
Stand-By-Leistungsaufnahme : < 1 W
IMax : 15 A
Schutzart : IP 40
Einbauort : innen
Material : Stahlblech, verzinkt
Material Gehäuse : Stahlblech, verzinkt
Material Wärmetauscher : Kunststoff
Material Innenverkleidung : PUR-Schaumstoff mit
geschlossenzelliger Oberfläche
Farbe : reinweiß, ähnlich RAL 9010
Gewicht : 240 kg
Gewicht mit Verpackung : 300 kg
Filterklasse : ISO ePM1 55% (F7) / ISO ePM10 60% (M5)
Anschlussdurchmesser : 315 mm
Anschlussdurchmesser Kondensatablauf : 7 mm (innen), 10
mm (außen)
Breite : 1.500 mm
Höhe : 2.018 mm
Tiefe : 600 mm
Breite mit Verpackung : 1.750 mm
Höhe mit Verpackung : 800 mm
Tiefe mit Verpackung : 2.330 mm
Fördermitteltemperatur bei IMax : -15  C bis 60  C
Umgebungstemperatur : 10  C bis 40  C
Max. Wärmebereitstellungsgrad nach DIN EN 13141-7 (A7)
: 87 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412816
Hersteller: MAICO
geniovent.x 900 S DR-G-K3 Dezentrales Lüftungsgerät mit
Wärmerückgewinnung
Artikelnummer: 0041.0281
Menge: 1,000 Stck

**10.519 genioven Dezentrales Lüftungsgerät mit Wärmerückgewinnung Dezentrales RLT Gerät in reinweiß ähnlich RAL 9010 mit sehr hoher Wärm**
Ausführung:
Mit Enthalpie-Wärmetauscher, Anschluss nach oben,
Außenluft links, Zu- und Abluft über Kanal, CO2-Sensor
im Gerät integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Gehäuse:
Konstruktion angelehnt an die VDI 6022 / VDI 3803.
Hochwertiges, doppelwandiges Gehäuse aus verzinktem
Stahlblech.
Die Dämmung beträgt 20-60 mm und besteht aus einer
Kombination von Spezialschäumen der WLG 040.
Das Akustik-Dämmmaterial der Innendämmung ist aus
normal entflammbarem Spezialschaum der Baustoffklasse
B2 (DIN 4102-1).
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 250 m3/h / 920 m3/h
SFP-Wert : 0,18 W/(m3/h)
Spannungsart : Wechselstrom
Bemessungsspannung : 230 V
Netzfrequenz : 50 Hz
Nennleistung : 120 W
Stand-By-Leistungsaufnahme : < 1 W
IMax : 15 A
Schutzart : IP 40
Einbauort : innen
Material : Stahlblech, verzinkt
Material Gehäuse : Stahlblech, verzinkt
Material Wärmetauscher : Kunststoff
Material Innenverkleidung : PUR-Schaumstoff mit
geschlossenzelliger Oberfläche
Farbe : reinweiß, ähnlich RAL 9010
Gewicht : 240 kg
Gewicht mit Verpackung : 300 kg
Filterklasse : ISO ePM1 55% (F7) / ISO ePM10 60% (M5)
Anschlussdurchmesser : 315 mm
Breite : 1.500 mm
Höhe : 2.018 mm
Tiefe : 600 mm
Breite mit Verpackung : 1.750 mm
Höhe mit Verpackung : 800 mm
Tiefe mit Verpackung : 2.330 mm
Fördermitteltemperatur bei IMax : -15  C bis 60  C
Umgebungstemperatur : 10  C bis 40  C
Max. Wärmebereitstellungsgrad nach DIN EN 13141-7 (A7)
: 77 %
Wärmetauscherbauart : Enthalpie
Feuchterückgewinnung bei Enthalpie-Wärmetauscher nach
DIN EN 13141-7 (A2) : 60 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412847
Hersteller: MAICO
geniovent.x 900 S DL-E-K3 Dezentrales Lüftungsgerät mit
Wärmerückgewinnung
Artikelnummer: 0041.0284
Menge: 1,000 Stck

**10.520 genioven Dezentrales Lüftungsgerät mit Wärmerückgewinnung Dezentrales RLT Gerät in reinweiß ähnlich RAL 9010 mit sehr hoher Wärm**
Ausführung:
Mit Enthalpie-Wärmetauscher, Anschluss nach oben,
Außenluft rechts, Zu- und Abluft über Kanal, CO2-Sensor
im Gerät integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Gehäuse:
Konstruktion angelehnt an die VDI 6022 / VDI 3803.
Hochwertiges, doppelwandiges Gehäuse aus verzinktem
Stahlblech.
Die Dämmung beträgt 20-60 mm und besteht aus einer
Kombination von Spezialschäumen der WLG 040.
Das Akustik-Dämmmaterial der Innendämmung ist aus
normal entflammbarem Spezialschaum der Baustoffklasse
B2 (DIN 4102-1).
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 250 m3/h / 920 m3/h
SFP-Wert : 0,18 W/(m3/h)
Spannungsart : Wechselstrom
Bemessungsspannung : 230 V
Netzfrequenz : 50 Hz
Nennleistung : 120 W
Stand-By-Leistungsaufnahme : < 1 W
IMax : 15 A
Schutzart : IP 40
Einbauort : innen
Material : Stahlblech, verzinkt
Material Gehäuse : Stahlblech, verzinkt
Material Wärmetauscher : Kunststoff
Material Innenverkleidung : PUR-Schaumstoff mit
geschlossenzelliger Oberfläche
Farbe : reinweiß, ähnlich RAL 9010
Gewicht : 240 kg
Gewicht mit Verpackung : 300 kg
Filterklasse : ISO ePM1 55% (F7) / ISO ePM10 60% (M5)
Anschlussdurchmesser : 315 mm
Breite : 1.500 mm
Höhe : 2.018 mm
Tiefe : 600 mm
Breite mit Verpackung : 1.750 mm
Höhe mit Verpackung : 800 mm
Tiefe mit Verpackung : 2.330 mm
Fördermitteltemperatur bei IMax : -15  C bis 60  C
Umgebungstemperatur : 10  C bis 40  C
Max. Wärmebereitstellungsgrad nach DIN EN 13141-7 (A7)
: 77 %
Wärmetauscherbauart : Enthalpie
Feuchterückgewinnung bei Enthalpie-Wärmetauscher nach
DIN EN 13141-7 (A2) : 60 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412854
Hersteller: MAICO
geniovent.x 900 S DR-E-K3 Dezentrales Lüftungsgerät mit
Wärmerückgewinnung
Artikelnummer: 0041.0285
Menge: 1,000 Stck

**10.521 genioven Dezentrales Lüftungsgerät mit Wärmerückgewinnung Dezentrales RLT Gerät in reinweiß ähnlich RAL 9010 mit sehr hoher Wärm**
Ausführung:
Mit Kreuz-Gegenstrom-Wärmetauscher und Vorheizregister,
Anschluss durch Brüstung, Außenluft links, Fortluft
oben, Zu- und Abluft über Kanal, CO2-Sensor im Gerät
integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Alle Geräte sind mit einer Kondensathebepumpe
ausgestattet.
Gehäuse:
Konstruktion angelehnt an die VDI 6022 / VDI 3803.
Hochwertiges, doppelwandiges Gehäuse aus verzinktem
Stahlblech.
Die Dämmung beträgt 20-60 mm und besteht aus einer
Kombination von Spezialschäumen der WLG 040.
Das Akustik-Dämmmaterial der Innendämmung ist aus
normal entflammbarem Spezialschaum der Baustoffklasse
B2 (DIN 4102-1).
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 250 m3/h / 920 m3/h
SFP-Wert : 0,18 W/(m3/h)
Spannungsart : Wechselstrom
Bemessungsspannung : 230 V
Netzfrequenz : 50 Hz
Nennleistung : 120 W
Stand-By-Leistungsaufnahme : < 1 W
IMax : 15 A
Schutzart : IP 40
Einbauort : innen
Material : Stahlblech, verzinkt
Material Gehäuse : Stahlblech, verzinkt
Material Wärmetauscher : Kunststoff
Material Innenverkleidung : PUR-Schaumstoff mit
geschlossenzelliger Oberfläche
Farbe : reinweiß, ähnlich RAL 9010
Gewicht : 240 kg
Gewicht mit Verpackung : 300 kg
Filterklasse : ISO ePM1 55% (F7) / ISO ePM10 60% (M5)
Anschlussdurchmesser : 315 mm
Anschlussdurchmesser Kondensatablauf : 7 mm (innen), 10
mm (außen)
Breite : 1.500 mm
Höhe : 2.018 mm
Tiefe : 600 mm
Breite mit Verpackung : 1.750 mm
Höhe mit Verpackung : 800 mm
Tiefe mit Verpackung : 2.330 mm
Fördermitteltemperatur bei IMax : -15  C bis 60  C
Umgebungstemperatur : 10  C bis 40  C
Max. Wärmebereitstellungsgrad nach DIN EN 13141-7 (A7)
: 87 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412823
Hersteller: MAICO
geniovent.x 900 S BL-G-K3 Dezentrales Lüftungsgerät mit
Wärmerückgewinnung
Artikelnummer: 0041.0282
Menge: 1,000 Stck

**10.522 genioven Dezentrales Lüftungsgerät mit Wärmerückgewinnung Dezentrales RLT Gerät in reinweiß ähnlich RAL 9010 mit sehr hoher Wärm**
Ausführung:
Mit Kreuz-Gegenstrom-Wärmetauscher und Vorheizregister,
Anschluss durch Brüstung, Außenluft rechts, Fortluft
oben, Zu- und Abluft über Kanal, CO2-Sensor im Gerät
integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Alle Geräte sind mit einer Kondensathebepumpe
ausgestattet.
Gehäuse:
Konstruktion angelehnt an die VDI 6022 / VDI 3803.
Hochwertiges, doppelwandiges Gehäuse aus verzinktem
Stahlblech.
Die Dämmung beträgt 20-60 mm und besteht aus einer
Kombination von Spezialschäumen der WLG 040.
Das Akustik-Dämmmaterial der Innendämmung ist aus
normal entflammbarem Spezialschaum der Baustoffklasse
B2 (DIN 4102-1).
Standard-Wärmetauscher:
Hocheffizienter Kreuz-Gegenstrom-Plattenwärmetauscher
aus Kunststoff (PS) mit maximal ca. 95 %
Wärmebereitstellungsgrad
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 250 m3/h / 920 m3/h
SFP-Wert : 0,18 W/(m3/h)
Spannungsart : Wechselstrom
Bemessungsspannung : 230 V
Netzfrequenz : 50 Hz
Nennleistung : 120 W
Stand-By-Leistungsaufnahme : < 1 W
IMax : 15 A
Schutzart : IP 40
Einbauort : innen
Material : Stahlblech, verzinkt
Material Gehäuse : Stahlblech, verzinkt
Material Wärmetauscher : Kunststoff
Material Innenverkleidung : PUR-Schaumstoff mit
geschlossenzelliger Oberfläche
Farbe : reinweiß, ähnlich RAL 9010
Gewicht : 240 kg
Gewicht mit Verpackung : 300 kg
Filterklasse : ISO ePM1 55% (F7) / ISO ePM10 60% (M5)
Anschlussdurchmesser : 315 mm
Anschlussdurchmesser Kondensatablauf : 7 mm (innen), 10
mm (außen)
Breite : 1.500 mm
Höhe : 2.018 mm
Tiefe : 600 mm
Breite mit Verpackung : 1.750 mm
Höhe mit Verpackung : 800 mm
Tiefe mit Verpackung : 2.330 mm
Fördermitteltemperatur bei IMax : -15  C bis 60  C
Umgebungstemperatur : 10  C bis 40  C
Max. Wärmebereitstellungsgrad nach DIN EN 13141-7 (A7)
: 87 %
Wärmetauscherbauart : Gegenstrom
Bypass : ja
Vorheizregister : integriert 1,5 kW
Enthalpie-Wärmetauscher : nein
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412830
Hersteller: MAICO
geniovent.x 900 S BR-G-K3 Dezentrales Lüftungsgerät mit
Wärmerückgewinnung
Artikelnummer: 0041.0283
Menge: 1,000 Stck

**10.523 genioven Dezentrales Lüftungsgerät mit Wärmerückgewinnung Dezentrales RLT Gerät in reinweiß ähnlich RAL 9010 mit sehr hoher Wärm**
Ausführung:
Mit Enthalpie-Wärmetauscher, Anschluss durch Brüstung,
Außenluft links, Fortluft oben, Zu- und Abluft über
Kanal, CO2-Sensor im Gerät integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Gehäuse:
Konstruktion angelehnt an die VDI 6022 / VDI 3803.
Hochwertiges, doppelwandiges Gehäuse aus verzinktem
Stahlblech.
Die Dämmung beträgt 20-60 mm und besteht aus einer
Kombination von Spezialschäumen der WLG 040.
Das Akustik-Dämmmaterial der Innendämmung ist aus
normal entflammbarem Spezialschaum der Baustoffklasse
B2 (DIN 4102-1).
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 250 m3/h / 920 m3/h
SFP-Wert : 0,18 W/(m3/h)
Spannungsart : Wechselstrom
Bemessungsspannung : 230 V
Netzfrequenz : 50 Hz
Nennleistung : 120 W
Stand-By-Leistungsaufnahme : < 1 W
IMax : 15 A
Schutzart : IP 40
Einbauort : innen
Material : Stahlblech, verzinkt
Material Gehäuse : Stahlblech, verzinkt
Material Wärmetauscher : Kunststoff
Material Innenverkleidung : PUR-Schaumstoff mit
geschlossenzelliger Oberfläche
Farbe : reinweiß, ähnlich RAL 9010
Gewicht : 240 kg
Gewicht mit Verpackung : 300 kg
Filterklasse : ISO ePM1 55% (F7) / ISO ePM10 60% (M5)
Anschlussdurchmesser : 315 mm
Breite : 1.500 mm
Höhe : 2.018 mm
Tiefe : 600 mm
Breite mit Verpackung : 1.750 mm
Höhe mit Verpackung : 800 mm
Tiefe mit Verpackung : 2.330 mm
Fördermitteltemperatur bei IMax : -15  C bis 60  C
Umgebungstemperatur : 10  C bis 40  C
Max. Wärmebereitstellungsgrad nach DIN EN 13141-7 (A7)
: 77 %
Wärmetauscherbauart : Enthalpie
Feuchterückgewinnung bei Enthalpie-Wärmetauscher nach
DIN EN 13141-7 (A2) : 60 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412861
Hersteller: MAICO
geniovent.x 900 S BL-E-K3 Dezentrales Lüftungsgerät mit
Wärmerückgewinnung
Artikelnummer: 0041.0286
Menge: 1,000 Stck

**10.524 genioven Dezentrales Lüftungsgerät mit Wärmerückgewinnung Dezentrales RLT Gerät in reinweiß ähnlich RAL 9010 mit sehr hoher Wärm**
Ausführung:
Mit Enthalpie-Wärmetauscher, Anschluss durch Brüstung,
Außenluft rechts, Fortluft oben, Zu- und Abluft über
Kanal, CO2-Sensor im Gerät integriert.
Merkmale:
Dezentrales RLT Gerät mit sehr hoher Wärmerückgewinnung
für den Einsatz in Klassenräumen, Kindertagesstätten,
Büros, Arztpraxen, Ladenlokalen, Besprechungsräumen und
ähnlichem.
Das Gerät wird stehend auf verstellbaren Füßen montiert
und kann direkt mit einem Leitungssystem für die Zu-
und/oder Abluft versehen werden.
Raumluftseitig kann das Gerät optional über eine Topbox
frei ausblasend und ansaugend aufgestellt werden.
Zuluftgitter mit einstellbaren Luftleitlamellen sind
bei den entsprechenden Varianten bereits in der Topbox
integriert.
Durch die variable Anordnung der raum- und
außenluftseitigen Anschlüsse, sowie der optionalen
Topbox ist eine höchstmögliche Flexibilität der
raumseitigen Integration möglich.
Die integrierten automatisch verschließenden Klappen
für Außen- und Fortluft schließen bei Stromausfall oder
wenn das Gerät abgeschaltet wird.
Die großzügig dimensionierten Wärmetauscher sorgen mit
ihrem Wirkungsgrad von bis zu ca. 95 % und dem sehr
geringen internen Druckverlust für niedrigen
imärenergieverbrauch und hohe Energiegewinne.
Gehäuse:
Konstruktion angelehnt an die VDI 6022 / VDI 3803.
Hochwertiges, doppelwandiges Gehäuse aus verzinktem
Stahlblech.
Die Dämmung beträgt 20-60 mm und besteht aus einer
Kombination von Spezialschäumen der WLG 040.
Das Akustik-Dämmmaterial der Innendämmung ist aus
normal entflammbarem Spezialschaum der Baustoffklasse
B2 (DIN 4102-1).
Enthalpie-Wärmetauscher:
Enthalpie-Wärmetauscher mit virenundurchlässiger und
antimikrobieller Membran zur 100%-igen Trennung des
Abluft und Zuluftstromes.
Ermöglicht Wärme- und Feuchtetransport und verhindert
gleichzeitig die Übertragung von Gasen,
Verunreinigungen und Viruspartikeln.
Abwaschbarer Enthalpie-Wärmetauscher aus Kunststoff
(PS).
Leistungsfähiger
Kreuz-Gegenstrom-Enthalpie-Wärmeübertrager mit > 80 %
Wärmebereitstellungsgrad nach DIN EN 13141-7 und
zusätzlicher Feuchteübertragung bis ca. 66 % nach DIN
EN 13141-7 mit spezieller Membran als Barriere für den
Viren- und Bakterientransport.
100% Trennung des Abluft- und Zuluftvolumenstromes.
Spezialzweischichtmembran mit einer mikroporösen
Schicht und einer dichten, selektiven Polymerschicht.
Die dichte selektive Schicht ist gasundurchlässig und
lässt ausschließlich die Absorption und den Transport
von Wasserdampf zu.
Sämtliche Partikel, Viren und Bakterien werden
ebenfalls von dieser Schicht zurückgehalten.
Die mikroporöse Schicht dient als Stützschicht für die
aktive selektive Schicht.
Die mikroporöse Schicht besitzt Porenweiten zwischen 10
und 60 Nanometer und funktioniert somit ebenfalls als
Barriere für den Viren- und Bakterientransport.
Die durchschnittliche Porenweite und Geometrie dieser
mikroporösen Schicht ist kleiner als der
durchschnittliche Durchmesser von 125 Nanometer von
Viren
Der Enthalpie-Wärmetauscher kann einfach mit Wasser
gereinigt werden.
Bei Einsatz des Enthalpie-Wärmetauschers muss keine
Vorkehrung zum Vereisungsschutz getroffen werden
Ventilatoren:
Einseitig saugende hochenergieeffiziente Ventilatoren
mit rückwärtsgekrümmtem 3D Laufrad aus faserverstärktem
Kunststoff.
Elektronisch kommutierter (EC) Außenläufermotor mit
integrierter Elektronik und Netzteil.
Regelung:
Serienmäßig integrierter CO2-Sensor in der Abluft
ermöglicht einen intelligenten bedarfsgeführten
Lüftungs-Betrieb.
Die Luftmenge wird stufenlos an die tatsächlichen
Luftbedarf angepasst - dies ermöglicht einen max.
effizienten Lüftungsgeräte-Betrieb.
Optionale externe Sensoren oder übergeordnete
GLT-Anlage möglich.
Frostschutzfunktion in Abhängigkeit der
Fortlufttemperatur über Vorheizregister (bei Geräten
mit E Enthalpie-Wärmetauscher ist das Vorheizregister
ein optionales Zubehör).
Alle geniovent.x- Geräte sind per APP und das
browserbasierte WebTool mittels integrierter
LAN-Schnittstelle ansteuerbar.
Die Geräte sind somit mobil oder von zu Hause aus
bedienbar, z.B. Smartphone.
Liveberichte, Nutzerverwaltung, Ansteuern und
Einstellen über Tablet, Laptop und PC.
Serienmäßiger USB-Anschluss zur Inbetriebnahme,
Steuerungs-Update und Service.
Alle Geräte verfügen über mehrere Betriebsarten:
2 Automatikbetriebsarten (Auto Sensor / Auto Zeit)
4 manuellen Betriebsarten (ECO-Abluft / ECO-Zuluft /
MANUELL / AUS)
Über die Zeitprogramme (Regel-u. Ferienzeitprogramm)
können neben der Anwahl der Lüftungsstufen, Funktionen
hinterlegt werden (z.B. Nachtkühlung, Spül-Betrieb,
Bewegungsmelder-Betrieb), bzw. auch Zeiten für den
bedarfsgeführten Betrieb (z.B. Sensor-Betrieb)
ausgewählt werden.
Alle geniovent.x - Geräte zeichnen sich aus durch eine
an den wirklichen Bedarf angepasste, energieoptimierte
Frostschutz-Strategie.
Zudem verfügen alle Geräte über einen
Multifunktionskontakt für die Ansteuerung von z.B.
ungeregelte Pumpe oder Betriebs-, Störungs- und
Filterwechselanzeige oder Vorheizregister oder
Nachheizregister oder Aussenklappen oder Kühlung.
2 Eingangskontakte (12V und 230V) sind vorhanden für
z.B. sicherheitstechnische Abschaltungen.
Diverse Ein-/ Ausgänge ermöglichen eine
regelungstechnische Verbindung zu anderen technischen
Geräten oder Schaltstellen (z.B. Gerätefreigabe oder
Digestorium-Betrieb)
Steuerung:
Stufenlose bedarfsgeführte Anpassung der Luftmengen.
4 Temperatursensoren in der Außen-, Fort- und Zuluft
und Abluft.
1 CO2-Sensor im Abluftstutzen.
Bis zu 3 externe Sensoren verschiedener Typen (CO2,
VOC, Feuchte) oder Taster-und Schaltkontakte
(Bewegungsmelder, extern Start/Stop,
Digestorium-Betrieb und Nachtkühlung und Spülbetrieb)
anschließbar.
Eingänge für sicherheitstechnische Abschaltung über
12V-Kontakt oder 230 V-Kontakt (z.B. Rauchmelder,
Feueralarm, differenzdrucklose Feuerstätte).
Diverse Ein-u. Ausgänge ermöglichen eine
regelungstechnische Verbindung des Lüftungsgerätes mit
anderen gebäudetechnischen Geräten.
Bedienteil RLS 1 WR:
Als einfaches Bedienteil im Lieferumfang.
Schalten der Lüftungsstufen, Wartungsanzeige,
Störungsmeldungen.
Touchscreen-Bedienteil RLS T1 SYS, optional:
Touchscreen-Bedienteil für geniovent.x-Geräte mit
Regelung.
Graphisches Farb-TFT-Display mit hoher Auflösung und
benutzerfreundlicher intuitiver Menüführung.
Zur Bedienung und zur Konfiguration von verschiedenen
Zeitprogrammen, Betriebsarten, Lüftungsstufen,
automatischer Nachtkühlung, Spülbetrieb, etc. sowie zur
Anzeige von Statusinformationen und Alarmmeldungen.
Integrierter Raumtemperatursensor.
Mehrgerätefähig: bis zu 10 verschiedene
geniovent.x-Geräte sind mit der Regelung ansteuerbar.
Updatefähig.
Modbus:
Integrierte MODBUS-Schnittstelle(TCP/IP und RTU)
ermöglicht eine Integration in die Gebäudeleittechnik.
BACnet:
Integrierte BACnet-Schnittstelle(TCP/IP) ermöglicht
eine Integration in die Gebäudeleittechnik.
EnOcean:
Optionales EnOcean-Steckmodul E-SM für das Einbinden
des Lüftungsgerätes in die "EnOcean-Welt"
"www.enocean-alliance.org". In Verbindung mit dem
Touchscreen-Bedienteil RLS T1 SYS nicht möglich!
KNX:
Optionales KNX-Steckmodul K-SM ermöglicht ein Anschluss
an die Gebäudeleittechnik, "www.knx.org".
Zusatzplatine ZP 1:
Optionale Zusatzplatine ZP 1 zur Ansteuerung von z.B.
einem zweiten Heizregister im Lüftungsgerät
geniovent.x, 3-Wege-Klappe oder geregelter Pumpe oder
Luftklappe einer Zonenregelung.
Technische Daten
Fördervolumen : 250 m3/h / 920 m3/h
SFP-Wert : 0,18 W/(m3/h)
Spannungsart : Wechselstrom
Bemessungsspannung : 230 V
Netzfrequenz : 50 Hz
Nennleistung : 120 W
Stand-By-Leistungsaufnahme : < 1 W
IMax : 15 A
Schutzart : IP 40
Einbauort : innen
Material : Stahlblech, verzinkt
Material Gehäuse : Stahlblech, verzinkt
Material Wärmetauscher : Kunststoff
Material Innenverkleidung : PUR-Schaumstoff mit
geschlossenzelliger Oberfläche
Farbe : reinweiß, ähnlich RAL 9010
Gewicht : 240 kg
Gewicht mit Verpackung : 300 kg
Filterklasse : ISO ePM1 55% (F7) / ISO ePM10 60% (M5)
Anschlussdurchmesser : 315 mm
Breite : 1.500 mm
Höhe : 2.018 mm
Tiefe : 600 mm
Breite mit Verpackung : 1.750 mm
Höhe mit Verpackung : 800 mm
Tiefe mit Verpackung : 2.330 mm
Fördermitteltemperatur bei IMax : -15  C bis 60  C
Umgebungstemperatur : 10  C bis 40  C
Max. Wärmebereitstellungsgrad nach DIN EN 13141-7 (A7)
: 77 %
Wärmetauscherbauart : Enthalpie
Feuchterückgewinnung bei Enthalpie-Wärmetauscher nach
DIN EN 13141-7 (A2) : 60 %
Bypass : ja
Vorheizregister : optional
Enthalpie-Wärmetauscher : ja
Frostschutzschaltung : ja
Filterüberwachung : zeitgesteuert
CO2-Regelung (optional) : integriert
Luftqualitätsregelung (optional) : VOC-Sensor für
geniovent.x
Außenluftklappen, autom. schließend : integriert
KNX-Anbindung (optional) : K-SM
MODBUS-Schnittstelle : integriert
BACnet-Schnittstelle : integriert
Ethernet-Schnittstelle : integriert
Bedienteil im Lieferumfang : RB-ZF4
Bedienteil (optional) : RLS T1 SYS
Funkintegration EnOcean (optional) : E-SM
Schalldruckpegel : 35 dB(A)
Verpackungseinheit : 1 Stück
Sortiment : X
GTIN (EAN) : 4012799412878
Hersteller: MAICO
geniovent.x 900 S BR-E-K3 Dezentrales Lüftungsgerät mit
Wärmerückgewinnung
Artikelnummer: 0041.0287
Menge: 1,000 Stck

**10.525 PP+400 Dezentrales modulares Push-Pull-System Dezentrales modulares Push-Pull-System mit Wärmerückgewinnung, bis 425**
Ausführung :
Zur Integration in abgehängten Decken.
Steuerung bedarfsgeführt, CO2 geregelt oder manuell.
Nachtkühlfunktion.
Merkmale :
Dezentrales modulares Push-Pull-System mit
Wärmerückgewinnung zur Integration in abgehängte
Decken.
Die hocheffiziente Quelllüftung sorgt für eine optimale
zugfreie Luftströmung.
Das System ist zur Integration in abgehängten Decken
mit Rastermaß 600 x 600 mm oder für den Einbau unter
der Decke konzipiert.
Ein-/Auslassdurchmesser beträgt 250/300mm. Geringe
Bauhöhe von nur 350mm.
Die Ventilatoreinheit mit patentierter
180 -Drehrichtungsumkehr im 3-D-Gehäuse gewährleistet
eine optimale Geräuschreduzierung und eine automatische
Luftwiderstandsregulierung.
Modularer Aufbau mit 1200 mm langen Einzelmodulen.
Alle Wartungs- und Zugangsarbeiten können von der
Unterseite durchgeführt werden.
Das PP+-System kann entweder bedarfsgeführt z.B. über
CO2-Sensor geregelt oder manuell gesteuert werden.
Paarweiser Betrieb erforderlich. Es sind beliebig viele
Gerätepaare kombinierbar.
Durch Kombination beliebig vieler Gerätepaare sind
große Luftvolumenströme bei gleichzeitig extrem leisem
Betrieb und höchster Energieeffizienz realisierbar.
Funktionsprüfung ab Werk.
Montagehinweis :
Das Gerät wird in mehreren Einzelmodulen zu je 1200 mm
Länge, 600 mm Breite und 350 mm Höhe unter der Decke
installiert.
Das Maximalgewicht eines Moduls beträgt 50 kg.
Als Montagehilfsmittel sind Leiter,
Scherenhubtischwagen / Plattformlift, Kombilaser und
Kernbohrgerät mit Bohrkrone Ï350 sowie Bohrmaschine und
Akkuschrauber notwendig.
Zur Montage unter der Decke werden die Module mit
beiliegenden Montagewinkeln befestigt.
Die Einzelmodule werden mittels beiliegender
Montageplatten gegeneinander verschraubt, die
innenliegenden Flächen sind mit Dichtungsband
abzudichten.
Den Abschluss der Modulreihe bildet ein Abschlussmodul.
Bei Sichtmontage unter der Decke können die Seiten
bauseits mit Dekorprofilen mit 20-25 mm Dicke bekleidet
werden, welche in speziellen Seitenprofilen eingehängt
werden.
Kondensatablauf:
Es ist kein Kondensatablauf notwendig.
Im Ein-/Auslassbereich eventuell anfallendes Kondensat
wird über den 3-D Einlasstrichter nach außen
abgeleitet.
Zulassungen, Zertifikate und Richtlinien :
Einhaltung folgender Richtlinien: Maschinenrichtlinie
2006/42/EC (Niederspannungsrichtlinie enthalten),
EMV-Richtlinie 2014/30/EU, Ecodesign-Richtlinie
2009/125/EC (Regulierung Nr. 1253/2014 - LOT6), RoHS 2
Richtlinie 2011/65/EU.
Konformität mit der Norm EN 60335-1; CE. Zulassungen
CSA C22.2 Nr. 77 + CAN/CSA-E60730-1; UL 1004-7 + 60730;
CCC.
Das dezentrale Push-Pull-Lüftungssystem ist von den
Anforderungen der Muster-Lüftungsanlagenrichtlinie
(MLüAR) ausgenommen, es werden keine Anforderungen nach
º41 MBO (Musterbauordnung) gestellt.
Gehäuse:
Modulgehäuse in selbsttragender Rahmenbauweise.
Die Gehäusestruktur besteht aus verzinkten
Stahlblechprofilen, ausgekleidet mit 30 mm
Dämmmaterial.
Geräteklassifikation A1 nach DIN 4102 (nicht brennbar).
Gehäuseklassifikation nach DIN EN 1886:
Wärmedurchgangskoeffizient: T3
Wärmebrückenfaktor: TB3
Außenpaneele sind pulverbeschichtet in reinweiß,
ähnlich RAL 9010.
Innenseite: Schalldämmmaterial PU, geschlossenzellig,
sind einfach zu reinigen gemäß den Anforderungen der
VDI 6022.
Sonderfarben nach RAL-Classic Farbschema gegen
Mehrpreis möglich.
Glatte Innenoberflächen.
Großzügig bemessene Revisionsöffnungen ermöglichen
einen einfachen Zugang von unten zu allen internen
Komponenten bei Wartungsarbeiten.
Ventilatoren:
Direkt angetriebener, EC-Axial-Kompaktventilator mit
sichelförmigen Schaufeln aus Verbundwerkstoff für
optimierten Wirkungsgrad und minimierten Geräuschpegel.
Wartungsfreie, abgedichtete Kugellager mit
Langzeitschmierung.
Die Drehrichtungsumkehr der Ventilatoren wird bei
stehendem Gerät in Stellung 90  als Verschlussklappe
genutzt.
Ventilatorlaufrad aus hochfesten Verbundwerkstoffen.
Statisch und dynamisch gewuchtetes Laufrad gemäß DIN
ISO 2190-11.
Schwingungsgeprüft in Anlehnung an die ISO 14694, max.
Schwingstärke beträgt 3,5 mm/s.
Elektronisch kommutierte (EC), permanentmagneterregter,
bürstenloser Gleichstrommotor, der eine verbesserte
Effizienz und Regelbarkeit bietet.
Die EC-Technologie ist eine ökologische Lösung, welche
einen niedrigen Energieverbrauch für Steuerung,
Kontrolle und Regelung des Betriebspunktes bei
Volumenströmen von 10 bis 100 % garantiert.
Dies begünstigt einen niedrigen Geräuschpegel für
besseren akustischen Komfort.
Integrierter Blockierschutz, Phasenausfallerkennung,
Sanftanlauf, Übertemperaturschutz Elektronik,
Motorunterspannungsausfallerkennung,
Leistungsbegrenzung, Motorstrombegrenzung.
Schutzart des Ventilators: IP 54, Isolationsklasse "B",
Feuchte- (F) / Umweltschutzklasse (H) H1.
Regelung :
Die Regelung erfolgt über die Raumluftsteuerung RLS 45
K oder RLS 45 O.
Eine bedarfsgeführte Regelung ist über den optionalen
CO2 Sensor PP45 CO2 möglich.
Weitere einstellbare Regelfunktionen sind:
Intensivlüftung, Stoßlüftung, Ruhebetrieb.
Einsatzbereiche:
Der modulare Aufbau ermöglicht größtmögliche
Flexibilität.
Paneele und Revisionstüren:
Über die gesamte Länge des Gerätes sind je Modul
sichtbare Paneele als Luftein- bzw. Auslassblende bzw.
als Dummyblende an der Unterseite montiert.
Großzügig bemessene Revisionsöffnungen ermöglichen
optimalen Zugang nach VDI 6022 und einen einfachen
Zugang bei Wartungsarbeiten.
Paneele aus verzinktem Stahlblech, pulverbeschichtet
zum besonderen Schutz vor Korrosion.
Beschichtung:
Unterseitig angeordneten Paneele ist UV-beständig
pulverbeschichtet in reinweiß, ähnlich RAL 9010 und
bietet besonderen Schutz vor Korrosion.
Wärmerückgewinnung:
Nachhaltiger regenerativer Wärmetauscher aus
nachwachsenden Rohstoffen auf Basis FSC-zertifizierter
zementgebundener Holzfaserplatten.
Basisches Milieu, formstabil und
feuchtigkeitsresistent.
Vom Hygieneinstitut des Ruhrgebietes nachgewiesene
Unbedenklichkeit auf verstoffwechselbare Eigenschaften
gemäß DIN EN ISO 846 (Pilz-, Bakterien- und
Mikrobenwachstum).
Das vorgenannte Material erfüllt die Anforderungen
hinsichtlich der mikrobiellen Verstoffwechselbarkeit
gemäß VDI 6022, Blatt 1 (01/2018) "Hygieneanforderungen
an raumlufttechnische Anlagen und Geräte".
Das Material rieselt nicht, nachgewiesen durch das
dänische Produktsiegel für Innenraumklima.
Vom deutschen Umweltzeichen "Der Blaue Engel" als
Emissionsarm klassifiziert.
Feuerfestigkeit nach EN 13501: Die
Brandverhaltensklasse für den Wärmetauscher aus
zementgebundenen Holzfaserplatten ist B-s1, d0
(schwerentflammbar, geringste Rauchentwicklung, kein
Abtropfen von Partikeln).
Nachtkühlfunktion :
Die Freie Kühlung / Nachtkühlung wird über die  0
Raumluftsteuerung RLS 45 K oder RLS 45 O geregelt.
Filter:
ISO Coarse 30 % (G2) Filter am Außenlufteingang und ISO
Coarse 45 % (G3) Paneelfilter am Ablufteingang.
Die Filter werden stets vor den jeweiligen Bauteilen
angebracht, um deren Schutz zu gewährleisten.
Kanalanschluss:
Runder Kanalanschluss. 1x je Gerät.
Absperrklappen für Außenluft und Fortluft:
Außenluft- und Fortluftklappe integriert in
Ventilatoreinheit als patentiertes 3-D-Gehäuse mit
180 -Drehrichtungsumkehr.
Technikfach:
Separates Technikfach in Schutzklasse IP 44, in dem die
Ventilatoreinheit und die Regelung untergebracht sind.
Kabelenden innerhalb des Technikfaches mit eindeutiger
Kabelkennzeichnung an jedem Anschlusspunkt und in
Anschlussplan zur verwechslungsfreien Zuordnung.
Das Technikfach von unten zugänglich. Die
Ventilatoreinheit ist als Ganzes entnehmbar.
Kabelanschluss :
Plug Play Anschluss: 3-poliger Anschluss am Klemmblock
innerhalb des separaten Technikfaches
Empfohlener Fehlerstromschutzschalter: Klasse B oder
B+, mind. 30 mA.
Elektrische Verdrahtung:
Komplette Verdrahtung aller internen Komponenten,
übersichtliche Leitungsverlegung und ungehinderter
Zugang zu den Komponenten bei Wartung sowie einfache
Reinigungsmöglichkeit der Oberflächen.
Technische Daten
Ausführung : 4-teilig
Fördervolumen : 500 m3/h
Drehzahl : 1.630 1/min / 2.330 1/min
Luftrichtung : Be- und Entlüftung
ErP / LOT 6 : RVU / BVU
Spannungsart : Wechselstrom
Bemessungsspannung : 230 V ~/N/PE
Netzfrequenz : 50 Hz
SPI-Wert nach DIN EN 13141-8 : 0,07 Wh/m3
Nennleistung : 9 W
IMax : 0,72 A (1,44 A je Paar)
Empfohlene Sicherung Gerät : 16 A
Einbauort : Decke
Material : Metall
Material Gehäuse : Metall
Material Wärmetauscher : Zementgebundene
Holzwollleichtbauplatten
Material Innenverkleidung : PU mit geschlossenzelliger
Oberfläche
Farbe : weiß, ähnlich RAL 9010
Gewicht : 170 kg
Gewicht mit Verpackung : 190 kg
Filterart : Außen- und Abluftfilter
Filterklasse : ISO Coarse 30 % (G2) / ISO Coarse 45 %
(G3)
Anschlussdurchmesser : 250 mm
Breite : 4.900 mm
Höhe : 360 mm
Tiefe : 600 mm
Breite mit Verpackung : 1.500 mm
Höhe mit Verpackung : 500 mm
Tiefe mit Verpackung : 700 mm
Notwendiger Mauerdurchbruch : 350 mm
Umgebungstemperatur : -20  C
Wärmebereitstellungsgrad beim Referenzvolumenstrom
nachDIN EN 13141-8 : 78 %
MODBUS-Schnittstelle : integriert
EN 1886 Klassifikation : T3/TB3
Schalldruckpegel : 22 dB(A) / 26 dB(A) (bei 200 / 400
m3/h, Abstand 1 m, Raumbedingungen)
Schallleistungspegel des Gehäuses LWA : 29 dB(A)
Verpackungseinheit : 1 Stück
Sortiment : X
GTIN (EAN) : 4012799322689
Hersteller: MAICO
PP+400 Dezentrales modulares Push-Pull-System
Artikelnummer: 0040.2402
Menge: 1,000 Stck

**10.526 PP+600 Dezentrales modulares Push-Pull-System Dezentrales modulares Push-Pull-System mit Wärmerückgewinnung, bis 640**
Ausführung :
Zur Integration in abgehängten Decken.
Steuerung bedarfsgeführt, CO2 geregelt oder manuell.
Nachtkühlfunktion.
Merkmale :
Dezentrales modulares Push-Pull-System mit
Wärmerückgewinnung zur Integration in abgehängte
Decken.
Die hocheffiziente Quelllüftung sorgt für eine optimale
zugfreie Luftströmung.
Das System ist zur Integration in abgehängten Decken
mit Rastermaß 600 x 600 mm oder für den Einbau unter
der Decke konzipiert.
Ein-/Auslassdurchmesser beträgt 250/300mm. Geringe
Bauhöhe von nur 350mm.
Die Ventilatoreinheit mit patentierter
180 -Drehrichtungsumkehr im 3-D-Gehäuse gewährleistet
eine optimale Geräuschreduzierung und eine automatische
Luftwiderstandsregulierung.
Modularer Aufbau mit 1200 mm langen Einzelmodulen.
Alle Wartungs- und Zugangsarbeiten können von der
Unterseite durchgeführt werden.
Das PP+-System kann entweder bedarfsgeführt z.B. über
CO2-Sensor geregelt oder manuell gesteuert werden.
Paarweiser Betrieb erforderlich. Es sind beliebig viele
Gerätepaare kombinierbar.
Durch Kombination beliebig vieler Gerätepaare sind
große Luftvolumenströme bei gleichzeitig extrem leisem
Betrieb und höchster Energieeffizienz realisierbar.
Funktionsprüfung ab Werk.
Montagehinweis :
Das Gerät wird in mehreren Einzelmodulen zu je 1200 mm
Länge, 600 mm Breite und 350 mm Höhe unter der Decke
installiert.
Das Maximalgewicht eines Moduls beträgt 50 kg.
Als Montagehilfsmittel sind Leiter,
Scherenhubtischwagen / Plattformlift, Kombilaser und
Kernbohrgerät mit Bohrkrone Ï350 sowie Bohrmaschine und
Akkuschrauber notwendig.
Zur Montage unter der Decke werden die Module mit
beiliegenden Montagewinkeln befestigt.
Die Einzelmodule werden mittels beiliegender
Montageplatten gegeneinander verschraubt, die
innenliegenden Flächen sind mit Dichtungsband
abzudichten.
Den Abschluss der Modulreihe bildet ein Abschlussmodul.
Bei Sichtmontage unter der Decke können die Seiten
bauseits mit Dekorprofilen mit 20-25 mm Dicke bekleidet
werden, welche in speziellen Seitenprofilen eingehängt
werden.
Kondensatablauf:
Es ist kein Kondensatablauf notwendig.
Im Ein-/Auslassbereich eventuell anfallendes Kondensat
wird über den 3-D Einlasstrichter nach außen
abgeleitet.
Zulassungen, Zertifikate und Richtlinien :
Einhaltung folgender Richtlinien: Maschinenrichtlinie
2006/42/EC (Niederspannungsrichtlinie enthalten),
EMV-Richtlinie 2014/30/EU, Ecodesign-Richtlinie
2009/125/EC (Regulierung Nr. 1253/2014 - LOT6), RoHS 2
Richtlinie 2011/65/EU.
Konformität mit der Norm EN 60335-1; CE. Zulassungen
CSA C22.2 Nr. 77 + CAN/CSA-E60730-1; UL 1004-7 + 60730;
CCC.
Das dezentrale Push-Pull-Lüftungssystem ist von den
Anforderungen der Muster-Lüftungsanlagenrichtlinie
(MLüAR) ausgenommen, es werden keine Anforderungen nach
º41 MBO (Musterbauordnung) gestellt.
Gehäuse:
Modulgehäuse in selbsttragender Rahmenbauweise.
Die Gehäusestruktur besteht aus verzinkten
Stahlblechprofilen, ausgekleidet mit 30 mm
Dämmmaterial.
Geräteklassifikation A1 nach DIN 4102 (nicht brennbar).
Gehäuseklassifikation nach DIN EN 1886:
Wärmedurchgangskoeffizient: T3
Wärmebrückenfaktor: TB3
Außenpaneele sind pulverbeschichtet in reinweiß,
ähnlich RAL 9010.
Innenseite: Schalldämmmaterial PU, geschlossenzellig,
sind einfach zu reinigen gemäß den Anforderungen der
VDI 6022.
Sonderfarben nach RAL-Classic Farbschema gegen
Mehrpreis möglich.
Glatte Innenoberflächen.
Großzügig bemessene Revisionsöffnungen ermöglichen
einen einfachen Zugang von unten zu allen internen
Komponenten bei Wartungsarbeiten.
Ventilatoren:
Direkt angetriebener, EC-Axial-Kompaktventilator mit
sichelförmigen Schaufeln aus Verbundwerkstoff für
optimierten Wirkungsgrad und minimierten Geräuschpegel.
Wartungsfreie, abgedichtete Kugellager mit
Langzeitschmierung.
Die Drehrichtungsumkehr der Ventilatoren wird bei
stehendem Gerät in Stellung 90  als Verschlussklappe
genutzt.
Ventilatorlaufrad aus hochfesten Verbundwerkstoffen.
Statisch und dynamisch gewuchtetes Laufrad gemäß DIN
ISO 2190-11.
Schwingungsgeprüft in Anlehnung an die ISO 14694, max.
Schwingstärke beträgt 3,5 mm/s.
Elektronisch kommutierte (EC), permanentmagneterregter,
bürstenloser Gleichstrommotor, der eine verbesserte
Effizienz und Regelbarkeit bietet.
Die EC-Technologie ist eine ökologische Lösung, welche
einen niedrigen Energieverbrauch für Steuerung,
Kontrolle und Regelung des Betriebspunktes bei
Volumenströmen von 10 bis 100 % garantiert.
Dies begünstigt einen niedrigen Geräuschpegel für
besseren akustischen Komfort.
Integrierter Blockierschutz, Phasenausfallerkennung,
Sanftanlauf, Übertemperaturschutz Elektronik,
Motorunterspannungsausfallerkennung,
Leistungsbegrenzung, Motorstrombegrenzung.
Schutzart des Ventilators: IP 54, Isolationsklasse "B",
Feuchte- (F) / Umweltschutzklasse (H) H1.
Regelung :
Die Regelung erfolgt über die Raumluftsteuerung RLS 45
K oder RLS 45 O.
Eine bedarfsgeführte Regelung ist über den optionalen
CO2 Sensor PP45 CO2 möglich.
Weitere einstellbare Regelfunktionen sind:
Intensivlüftung, Stoßlüftung, Ruhebetrieb.
Einsatzbereiche:
Der modulare Aufbau ermöglicht größtmögliche
Flexibilität.
Paneele und Revisionstüren:
Über die gesamte Länge des Gerätes sind je Modul
sichtbare Paneele als Luftein- bzw. Auslassblende bzw.
als Dummyblende an der Unterseite montiert.
Großzügig bemessene Revisionsöffnungen ermöglichen
optimalen Zugang nach VDI 6022 und einen einfachen
Zugang bei Wartungsarbeiten.
Paneele aus verzinktem Stahlblech, pulverbeschichtet
zum besonderen Schutz vor Korrosion.
Beschichtung:
Unterseitig angeordneten Paneele ist UV-beständig
pulverbeschichtet in reinweiß, ähnlich RAL 9010 und
bietet besonderen Schutz vor Korrosion.
Wärmerückgewinnung:
Nachhaltiger regenerativer Wärmetauscher aus
nachwachsenden Rohstoffen auf Basis FSC-zertifizierter
zementgebundener Holzfaserplatten.
Basisches Milieu, formstabil und
feuchtigkeitsresistent.
Vom Hygieneinstitut des Ruhrgebietes nachgewiesene
Unbedenklichkeit auf verstoffwechselbare Eigenschaften
gemäß DIN EN ISO 846 (Pilz-, Bakterien- und
Mikrobenwachstum).
Das vorgenannte Material erfüllt die Anforderungen
hinsichtlich der mikrobiellen Verstoffwechselbarkeit
gemäß VDI 6022, Blatt 1 (01/2018) "Hygieneanforderungen
an raumlufttechnische Anlagen und Geräte".
Das Material rieselt nicht, nachgewiesen durch das
dänische Produktsiegel für Innenraumklima.
Vom deutschen Umweltzeichen "Der Blaue Engel" als
Emissionsarm klassifiziert.
Feuerfestigkeit nach EN 13501: Die
Brandverhaltensklasse für den Wärmetauscher aus
zementgebundenen Holzfaserplatten ist B-s1, d0
(schwerentflammbar, geringste Rauchentwicklung, kein
Abtropfen von Partikeln).
Nachtkühlfunktion :
Die Freie Kühlung / Nachtkühlung wird über die  0
Raumluftsteuerung RLS 45 K oder RLS 45 O geregelt.
Filter:
ISO Coarse 30 % (G2) Filter am Außenlufteingang und ISO
Coarse 45 % (G3) Paneelfilter am Ablufteingang.
Die Filter werden stets vor den jeweiligen Bauteilen
angebracht, um deren Schutz zu gewährleisten.
Kanalanschluss:
Runder Kanalanschluss. 1x je Gerät.
Absperrklappen für Außenluft und Fortluft:
Außenluft- und Fortluftklappe integriert in
Ventilatoreinheit als patentiertes 3-D-Gehäuse mit
180 -Drehrichtungsumkehr.
Technikfach:
Separates Technikfach in Schutzklasse IP 44, in dem die
Ventilatoreinheit und die Regelung untergebracht sind.
Kabelenden innerhalb des Technikfaches mit eindeutiger
Kabelkennzeichnung an jedem Anschlusspunkt und in
Anschlussplan zur verwechslungsfreien Zuordnung.
Das Technikfach von unten zugänglich. Die
Ventilatoreinheit ist als Ganzes entnehmbar.
Kabelanschluss :
Plug Play Anschluss: 3-poliger Anschluss am Klemmblock
innerhalb des separaten Technikfaches
Empfohlener Fehlerstromschutzschalter: Klasse B oder
B+, mind. 30 mA.
Elektrische Verdrahtung:
Komplette Verdrahtung aller internen Komponenten,
übersichtliche Leitungsverlegung und ungehinderter
Zugang zu den Komponenten bei Wartung sowie einfache
Reinigungsmöglichkeit der Oberflächen.
Technische Daten
Ausführung : 5-teilig
Fördervolumen : 700 m3/h
Drehzahl : 1.630 1/min / 2.330 1/min
Luftrichtung : Be- und Entlüftung
ErP / LOT 6 : RVU / BVU
Spannungsart : Wechselstrom
Bemessungsspannung : 230 V ~/N/PE
Netzfrequenz : 50 Hz
SPI-Wert nach DIN EN 13141-8 : 0,09 Wh/m3
Nennleistung : 23 W
IMax : 0,72 A (1,44 A je Paar)
Empfohlene Sicherung Gerät : 16 A
Einbauort : Decke
Material : Metall
Material Gehäuse : Metall
Material Wärmetauscher : Zementgebundene
Holzwollleichtbauplatten
Material Innenverkleidung : PU mit geschlossenzelliger
Oberfläche
Farbe : weiß, ähnlich RAL 9010
Gewicht : 211 kg
Gewicht mit Verpackung : 230 kg
Filterart : Außen- und Abluftfilter
Filterklasse : ISO Coarse 30 % (G2) / ISO Coarse 45 %
(G3)
Anschlussdurchmesser : 250 mm
Breite : 6.100 mm
Höhe : 360 mm
Tiefe : 600 mm
Breite mit Verpackung : 1.500 mm
Höhe mit Verpackung : 500 mm
Tiefe mit Verpackung : 700 mm
Notwendiger Mauerdurchbruch : 350 mm
Umgebungstemperatur : -20  C
Wärmebereitstellungsgrad beim Referenzvolumenstrom
nachDIN EN 13141-8 : 78 %
MODBUS-Schnittstelle : integriert
EN 1886 Klassifikation : T3/TB3
Schalldruckpegel : 25 dB(A) / 29 dB(A) (bei 400 / 600
m3/h, Abstand 1 m, Raumbedingungen)
Schallleistungspegel des Gehäuses LWA : 32 dB(A)
Verpackungseinheit : 1 Stück
Sortiment : X
GTIN (EAN) : 4012799322696
Hersteller: MAICO
PP+600 Dezentrales modulares Push-Pull-System
Artikelnummer: 0040.2403
Menge: 1,000 Stck

**10.527 PP+800 Dezentrales modulares Push-Pull-System Dezentrales modulares Push-Pull-System mit Wärmerückgewinnung, bis 850**
Ausführung :
Zur Integration in abgehängten Decken.
Steuerung bedarfsgeführt, CO2 geregelt oder manuell.
Nachtkühlfunktion.
Merkmale :
Dezentrales modulares Push-Pull-System mit
Wärmerückgewinnung zur Integration in abgehängte
Decken.
Die hocheffiziente Quelllüftung sorgt für eine optimale
zugfreie Luftströmung.
Das System ist zur Integration in abgehängten Decken
mit Rastermaß 600 x 600 mm oder für den Einbau unter
der Decke konzipiert.
Ein-/Auslassdurchmesser beträgt 250/300mm. Geringe
Bauhöhe von nur 350mm.
Die Ventilatoreinheit mit patentierter
180 -Drehrichtungsumkehr im 3-D-Gehäuse gewährleistet
eine optimale Geräuschreduzierung und eine automatische
Luftwiderstandsregulierung.
Modularer Aufbau mit 1200 mm langen Einzelmodulen.
Alle Wartungs- und Zugangsarbeiten können von der
Unterseite durchgeführt werden.
Das PP+-System kann entweder bedarfsgeführt z.B. über
CO2-Sensor geregelt oder manuell gesteuert werden.
Paarweiser Betrieb erforderlich. Es sind beliebig viele
Gerätepaare kombinierbar.
Durch Kombination beliebig vieler Gerätepaare sind
große Luftvolumenströme bei gleichzeitig extrem leisem
Betrieb und höchster Energieeffizienz realisierbar.
Funktionsprüfung ab Werk.
Montagehinweis :
Das Gerät wird in mehreren Einzelmodulen zu je 1200 mm
Länge, 600 mm Breite und 350 mm Höhe unter der Decke
installiert.
Das Maximalgewicht eines Moduls beträgt 50 kg.
Als Montagehilfsmittel sind Leiter,
Scherenhubtischwagen / Plattformlift, Kombilaser und
Kernbohrgerät mit Bohrkrone Ï350 sowie Bohrmaschine und
Akkuschrauber notwendig.
Zur Montage unter der Decke werden die Module mit
beiliegenden Montagewinkeln befestigt.
Die Einzelmodule werden mittels beiliegender
Montageplatten gegeneinander verschraubt, die
innenliegenden Flächen sind mit Dichtungsband
abzudichten.
Den Abschluss der Modulreihe bildet ein Abschlussmodul.
Bei Sichtmontage unter der Decke können die Seiten
bauseits mit Dekorprofilen mit 20-25 mm Dicke bekleidet
werden, welche in speziellen Seitenprofilen eingehängt
werden.
Kondensatablauf:
Es ist kein Kondensatablauf notwendig.
Im Ein-/Auslassbereich eventuell anfallendes Kondensat
wird über den 3-D Einlasstrichter nach außen
abgeleitet.
Zulassungen, Zertifikate und Richtlinien :
Einhaltung folgender Richtlinien: Maschinenrichtlinie
2006/42/EC (Niederspannungsrichtlinie enthalten),
EMV-Richtlinie 2014/30/EU, Ecodesign-Richtlinie
2009/125/EC (Regulierung Nr. 1253/2014 - LOT6), RoHS 2
Richtlinie 2011/65/EU.
Konformität mit der Norm EN 60335-1; CE. Zulassungen
CSA C22.2 Nr. 77 + CAN/CSA-E60730-1; UL 1004-7 + 60730;
CCC.
Das dezentrale Push-Pull-Lüftungssystem ist von den
Anforderungen der Muster-Lüftungsanlagenrichtlinie
(MLüAR) ausgenommen, es werden keine Anforderungen nach
º41 MBO (Musterbauordnung) gestellt.
Gehäuse:
Modulgehäuse in selbsttragender Rahmenbauweise.
Die Gehäusestruktur besteht aus verzinkten
Stahlblechprofilen, ausgekleidet mit 30 mm
Dämmmaterial.
Geräteklassifikation A1 nach DIN 4102 (nicht brennbar).
Gehäuseklassifikation nach DIN EN 1886:
Wärmedurchgangskoeffizient: T3
Wärmebrückenfaktor: TB3
Außenpaneele sind pulverbeschichtet in reinweiß,
ähnlich RAL 9010.
Innenseite: Schalldämmmaterial PU, geschlossenzellig,
sind einfach zu reinigen gemäß den Anforderungen der
VDI 6022.
Sonderfarben nach RAL-Classic Farbschema gegen
Mehrpreis möglich.
Glatte Innenoberflächen.
Großzügig bemessene Revisionsöffnungen ermöglichen
einen einfachen Zugang von unten zu allen internen
Komponenten bei Wartungsarbeiten.
Ventilatoren:
Direkt angetriebener, EC-Axial-Kompaktventilator mit
sichelförmigen Schaufeln aus Verbundwerkstoff für
optimierten Wirkungsgrad und minimierten Geräuschpegel.
Wartungsfreie, abgedichtete Kugellager mit
Langzeitschmierung.
Die Drehrichtungsumkehr der Ventilatoren wird bei
stehendem Gerät in Stellung 90  als Verschlussklappe
genutzt.
Ventilatorlaufrad aus hochfesten Verbundwerkstoffen.
Statisch und dynamisch gewuchtetes Laufrad gemäß DIN
ISO 2190-11.
Schwingungsgeprüft in Anlehnung an die ISO 14694, max.
Schwingstärke beträgt 3,5 mm/s.
Elektronisch kommutierte (EC), permanentmagneterregter,
bürstenloser Gleichstrommotor, der eine verbesserte
Effizienz und Regelbarkeit bietet.
Die EC-Technologie ist eine ökologische Lösung, welche
einen niedrigen Energieverbrauch für Steuerung,
Kontrolle und Regelung des Betriebspunktes bei
Volumenströmen von 10 bis 100 % garantiert.
Dies begünstigt einen niedrigen Geräuschpegel für
besseren akustischen Komfort.
Integrierter Blockierschutz, Phasenausfallerkennung,
Sanftanlauf, Übertemperaturschutz Elektronik,
Motorunterspannungsausfallerkennung,
Leistungsbegrenzung, Motorstrombegrenzung.
Schutzart des Ventilators: IP 54, Isolationsklasse "B",
Feuchte- (F) / Umweltschutzklasse (H) H1.
Regelung :
Die Regelung erfolgt über die Raumluftsteuerung RLS 45
K oder RLS 45 O.
Eine bedarfsgeführte Regelung ist über den optionalen
CO2 Sensor PP45 CO2 möglich.
Weitere einstellbare Regelfunktionen sind:
Intensivlüftung, Stoßlüftung, Ruhebetrieb.
Einsatzbereiche:
Der modulare Aufbau ermöglicht größtmögliche
Flexibilität.
Paneele und Revisionstüren:
Über die gesamte Länge des Gerätes sind je Modul
sichtbare Paneele als Luftein- bzw. Auslassblende bzw.
als Dummyblende an der Unterseite montiert.
Großzügig bemessene Revisionsöffnungen ermöglichen
optimalen Zugang nach VDI 6022 und einen einfachen
Zugang bei Wartungsarbeiten.
Paneele aus verzinktem Stahlblech, pulverbeschichtet
zum besonderen Schutz vor Korrosion.
Beschichtung:
Unterseitig angeordneten Paneele ist UV-beständig
pulverbeschichtet in reinweiß, ähnlich RAL 9010 und
bietet besonderen Schutz vor Korrosion.
Wärmerückgewinnung:
Nachhaltiger regenerativer Wärmetauscher aus
nachwachsenden Rohstoffen auf Basis FSC-zertifizierter
zementgebundener Holzfaserplatten.
Basisches Milieu, formstabil und
feuchtigkeitsresistent.
Vom Hygieneinstitut des Ruhrgebietes nachgewiesene
Unbedenklichkeit auf verstoffwechselbare Eigenschaften
gemäß DIN EN ISO 846 (Pilz-, Bakterien- und
Mikrobenwachstum).
Das vorgenannte Material erfüllt die Anforderungen
hinsichtlich der mikrobiellen Verstoffwechselbarkeit
gemäß VDI 6022, Blatt 1 (01/2018) "Hygieneanforderungen
an raumlufttechnische Anlagen und Geräte".
Das Material rieselt nicht, nachgewiesen durch das
dänische Produktsiegel für Innenraumklima.
Vom deutschen Umweltzeichen "Der Blaue Engel" als
Emissionsarm klassifiziert.
Feuerfestigkeit nach EN 13501: Die
Brandverhaltensklasse für den Wärmetauscher aus
zementgebundenen Holzfaserplatten ist B-s1, d0
(schwerentflammbar, geringste Rauchentwicklung, kein
Abtropfen von Partikeln).
Nachtkühlfunktion :
Die Freie Kühlung / Nachtkühlung wird über die  0
Raumluftsteuerung RLS 45 K oder RLS 45 O geregelt.
Filter:
ISO Coarse 30 % (G2) Filter am Außenlufteingang und ISO
Coarse 45 % (G3) Paneelfilter am Ablufteingang.
Die Filter werden stets vor den jeweiligen Bauteilen
angebracht, um deren Schutz zu gewährleisten.
Kanalanschluss:
Runder Kanalanschluss. 1x je Gerät.
Absperrklappen für Außenluft und Fortluft:
Außenluft- und Fortluftklappe integriert in
Ventilatoreinheit als patentiertes 3-D-Gehäuse mit
180 -Drehrichtungsumkehr.
Technikfach:
Separates Technikfach in Schutzklasse IP 44, in dem die
Ventilatoreinheit und die Regelung untergebracht sind.
Kabelenden innerhalb des Technikfaches mit eindeutiger
Kabelkennzeichnung an jedem Anschlusspunkt und in
Anschlussplan zur verwechslungsfreien Zuordnung.
Das Technikfach von unten zugänglich. Die
Ventilatoreinheit ist als Ganzes entnehmbar.
Kabelanschluss :
Plug Play Anschluss: 3-poliger Anschluss am Klemmblock
innerhalb des separaten Technikfaches
Empfohlener Fehlerstromschutzschalter: Klasse B oder
B+, mind. 30 mA.
Elektrische Verdrahtung:
Komplette Verdrahtung aller internen Komponenten,
übersichtliche Leitungsverlegung und ungehinderter
Zugang zu den Komponenten bei Wartung sowie einfache
Reinigungsmöglichkeit der Oberflächen.
Technische Daten
Ausführung : 6-teilig
Fördervolumen : 1.000 m3/h
Drehzahl : 1.630 1/min / 2.330 1/min
Luftrichtung : Be- und Entlüftung
ErP / LOT 6 : RVU / BVU
Spannungsart : Wechselstrom
Bemessungsspannung : 230 V ~/N/PE
Netzfrequenz : 50 Hz
SPI-Wert nach DIN EN 13141-8 : 0,1 Wh/m3
Nennleistung : 33 W
IMax : 0,72 A (1,44 A je Paar)
Empfohlene Sicherung Gerät : 16 A
Einbauort : Decke
Material : Metall
Material Gehäuse : Metall
Material Wärmetauscher : Zementgebundene
Holzwollleichtbauplatten
Material Innenverkleidung : PU mit geschlossenzelliger
Oberfläche
Farbe : weiß, ähnlich RAL 9010
Gewicht : 252 kg
Gewicht mit Verpackung : 280 kg
Filterart : Außen- und Abluftfilter
Filterklasse : ISO Coarse 30 % (G2) / ISO Coarse 45 %
(G3)
Anschlussdurchmesser : 250 mm
Breite : 7.300 mm
Höhe : 360 mm
Tiefe : 600 mm
Breite mit Verpackung : 1.500 mm
Höhe mit Verpackung : 500 mm
Tiefe mit Verpackung : 700 mm
Notwendiger Mauerdurchbruch : 350 mm
Umgebungstemperatur : -20  C
Wärmebereitstellungsgrad beim Referenzvolumenstrom
nachDIN EN 13141-8 : 78 %
MODBUS-Schnittstelle : integriert
EN 1886 Klassifikation : T3/TB3
Schalldruckpegel : 27 dB(A) / 30 dB(A) (bei 600 / 800
m3/h, Abstand 1 m, Raumbedingungen)
Schallleistungspegel des Gehäuses LWA : 33 dB(A)
Verpackungseinheit : 1 Stück
Sortiment : X
GTIN (EAN) : 4012799322702
Hersteller: MAICO
PP+800 Dezentrales modulares Push-Pull-System
Artikelnummer: 0040.2404
Menge: 1,000 Stck

**10.528 PP+1000 Dezentrales modulares Push-Pull-System Dezentrales modulares Push-Pull-System mit Wärmerückgewinnung, bis 106**
Ausführung :
Zur Integration in abgehängten Decken.
Steuerung bedarfsgeführt, CO2 geregelt oder manuell.
Nachtkühlfunktion.
Merkmale :
Dezentrales modulares Push-Pull-System mit
Wärmerückgewinnung zur Integration in abgehängte
Decken.
Die hocheffiziente Quelllüftung sorgt für eine optimale
zugfreie Luftströmung.
Das System ist zur Integration in abgehängten Decken
mit Rastermaß 600 x 600 mm oder für den Einbau unter
der Decke konzipiert.
Ein-/Auslassdurchmesser beträgt 250/300mm. Geringe
Bauhöhe von nur 350mm.
Die Ventilatoreinheit mit patentierter
180 -Drehrichtungsumkehr im 3-D-Gehäuse gewährleistet
eine optimale Geräuschreduzierung und eine automatische
Luftwiderstandsregulierung.
Modularer Aufbau mit 1200 mm langen Einzelmodulen.
Alle Wartungs- und Zugangsarbeiten können von der
Unterseite durchgeführt werden.
Das PP+-System kann entweder bedarfsgeführt z.B. über
CO2-Sensor geregelt oder manuell gesteuert werden.
Paarweiser Betrieb erforderlich. Es sind beliebig viele
Gerätepaare kombinierbar.
Durch Kombination beliebig vieler Gerätepaare sind
große Luftvolumenströme bei gleichzeitig extrem leisem
Betrieb und höchster Energieeffizienz realisierbar.
Funktionsprüfung ab Werk.
Montagehinweis :
Das Gerät wird in mehreren Einzelmodulen zu je 1200 mm
Länge, 600 mm Breite und 350 mm Höhe unter der Decke
installiert.
Das Maximalgewicht eines Moduls beträgt 50 kg.
Als Montagehilfsmittel sind Leiter,
Scherenhubtischwagen / Plattformlift, Kombilaser und
Kernbohrgerät mit Bohrkrone Ï350 sowie Bohrmaschine und
Akkuschrauber notwendig.
Zur Montage unter der Decke werden die Module mit
beiliegenden Montagewinkeln befestigt.
Die Einzelmodule werden mittels beiliegender
Montageplatten gegeneinander verschraubt, die
innenliegenden Flächen sind mit Dichtungsband
abzudichten.
Den Abschluss der Modulreihe bildet ein Abschlussmodul.
Bei Sichtmontage unter der Decke können die Seiten
bauseits mit Dekorprofilen mit 20-25 mm Dicke bekleidet
werden, welche in speziellen Seitenprofilen eingehängt
werden.
Kondensatablauf:
Es ist kein Kondensatablauf notwendig.
Im Ein-/Auslassbereich eventuell anfallendes Kondensat
wird über den 3-D Einlasstrichter nach außen
abgeleitet.
Zulassungen, Zertifikate und Richtlinien :
Einhaltung folgender Richtlinien: Maschinenrichtlinie
2006/42/EC (Niederspannungsrichtlinie enthalten),
EMV-Richtlinie 2014/30/EU, Ecodesign-Richtlinie
2009/125/EC (Regulierung Nr. 1253/2014 - LOT6), RoHS 2
Richtlinie 2011/65/EU.
Konformität mit der Norm EN 60335-1; CE. Zulassungen
CSA C22.2 Nr. 77 + CAN/CSA-E60730-1; UL 1004-7 + 60730;
CCC.
Das dezentrale Push-Pull-Lüftungssystem ist von den
Anforderungen der Muster-Lüftungsanlagenrichtlinie
(MLüAR) ausgenommen, es werden keine Anforderungen nach
º41 MBO (Musterbauordnung) gestellt.
Gehäuse:
Modulgehäuse in selbsttragender Rahmenbauweise.
Die Gehäusestruktur besteht aus verzinkten
Stahlblechprofilen, ausgekleidet mit 30 mm
Dämmmaterial.
Geräteklassifikation A1 nach DIN 4102 (nicht brennbar).
Gehäuseklassifikation nach DIN EN 1886:
Wärmedurchgangskoeffizient: T3
Wärmebrückenfaktor: TB3
Außenpaneele sind pulverbeschichtet in reinweiß,
ähnlich RAL 9010.
Innenseite: Schalldämmmaterial PU, geschlossenzellig,
sind einfach zu reinigen gemäß den Anforderungen der
VDI 6022.
Sonderfarben nach RAL-Classic Farbschema gegen
Mehrpreis möglich.
Glatte Innenoberflächen.
Großzügig bemessene Revisionsöffnungen ermöglichen
einen einfachen Zugang von unten zu allen internen
Komponenten bei Wartungsarbeiten.
Ventilatoren:
Direkt angetriebener, EC-Axial-Kompaktventilator mit
sichelförmigen Schaufeln aus Verbundwerkstoff für
optimierten Wirkungsgrad und minimierten Geräuschpegel.
Wartungsfreie, abgedichtete Kugellager mit
Langzeitschmierung.
Die Drehrichtungsumkehr der Ventilatoren wird bei
stehendem Gerät in Stellung 90  als Verschlussklappe
genutzt.
Ventilatorlaufrad aus hochfesten Verbundwerkstoffen.
Statisch und dynamisch gewuchtetes Laufrad gemäß DIN
ISO 2190-11.
Schwingungsgeprüft in Anlehnung an die ISO 14694, max.
Schwingstärke beträgt 3,5 mm/s.
Elektronisch kommutierte (EC), permanentmagneterregter,
bürstenloser Gleichstrommotor, der eine verbesserte
Effizienz und Regelbarkeit bietet.
Die EC-Technologie ist eine ökologische Lösung, welche
einen niedrigen Energieverbrauch für Steuerung,
Kontrolle und Regelung des Betriebspunktes bei
Volumenströmen von 10 bis 100 % garantiert.
Dies begünstigt einen niedrigen Geräuschpegel für
besseren akustischen Komfort.
Integrierter Blockierschutz, Phasenausfallerkennung,
Sanftanlauf, Übertemperaturschutz Elektronik,
Motorunterspannungsausfallerkennung,
Leistungsbegrenzung, Motorstrombegrenzung.
Schutzart des Ventilators: IP 54, Isolationsklasse "B",
Feuchte- (F) / Umweltschutzklasse (H) H1.
Regelung :
Die Regelung erfolgt über die Raumluftsteuerung RLS 45
K oder RLS 45 O.
Eine bedarfsgeführte Regelung ist über den optionalen
CO2 Sensor PP45 CO2 möglich.
Weitere einstellbare Regelfunktionen sind:
Intensivlüftung, Stoßlüftung, Ruhebetrieb.
Einsatzbereiche:
Der modulare Aufbau ermöglicht größtmögliche
Flexibilität.
Paneele und Revisionstüren:
Über die gesamte Länge des Gerätes sind je Modul
sichtbare Paneele als Luftein- bzw. Auslassblende bzw.
als Dummyblende an der Unterseite montiert.
Großzügig bemessene Revisionsöffnungen ermöglichen
optimalen Zugang nach VDI 6022 und einen einfachen
Zugang bei Wartungsarbeiten.
Paneele aus verzinktem Stahlblech, pulverbeschichtet
zum besonderen Schutz vor Korrosion.
Beschichtung:
Unterseitig angeordneten Paneele ist UV-beständig
pulverbeschichtet in reinweiß, ähnlich RAL 9010 und
bietet besonderen Schutz vor Korrosion.
Wärmerückgewinnung:
Nachhaltiger regenerativer Wärmetauscher aus
nachwachsenden Rohstoffen auf Basis FSC-zertifizierter
zementgebundener Holzfaserplatten.
Basisches Milieu, formstabil und
feuchtigkeitsresistent.
Vom Hygieneinstitut des Ruhrgebietes nachgewiesene
Unbedenklichkeit auf verstoffwechselbare Eigenschaften
gemäß DIN EN ISO 846 (Pilz-, Bakterien- und
Mikrobenwachstum).
Das vorgenannte Material erfüllt die Anforderungen
hinsichtlich der mikrobiellen Verstoffwechselbarkeit
gemäß VDI 6022, Blatt 1 (01/2018) "Hygieneanforderungen
an raumlufttechnische Anlagen und Geräte".
Das Material rieselt nicht, nachgewiesen durch das
dänische Produktsiegel für Innenraumklima.
Vom deutschen Umweltzeichen "Der Blaue Engel" als
Emissionsarm klassifiziert.
Feuerfestigkeit nach EN 13501: Die
Brandverhaltensklasse für den Wärmetauscher aus
zementgebundenen Holzfaserplatten ist B-s1, d0
(schwerentflammbar, geringste Rauchentwicklung, kein
Abtropfen von Partikeln).
Nachtkühlfunktion :
Die Freie Kühlung / Nachtkühlung wird über die  0
Raumluftsteuerung RLS 45 K oder RLS 45 O geregelt.
Filter:
ISO Coarse 30 % (G2) Filter am Außenlufteingang und ISO
Coarse 45 % (G3) Paneelfilter am Ablufteingang.
Die Filter werden stets vor den jeweiligen Bauteilen
angebracht, um deren Schutz zu gewährleisten.
Kanalanschluss:
Runder Kanalanschluss. 1x je Gerät.
Absperrklappen für Außenluft und Fortluft:
Außenluft- und Fortluftklappe integriert in
Ventilatoreinheit als patentiertes 3-D-Gehäuse mit
180 -Drehrichtungsumkehr.
Technikfach:
Separates Technikfach in Schutzklasse IP 44, in dem die
Ventilatoreinheit und die Regelung untergebracht sind.
Kabelenden innerhalb des Technikfaches mit eindeutiger
Kabelkennzeichnung an jedem Anschlusspunkt und in
Anschlussplan zur verwechslungsfreien Zuordnung.
Das Technikfach von unten zugänglich. Die
Ventilatoreinheit ist als Ganzes entnehmbar.
Kabelanschluss :
Plug Play Anschluss: 3-poliger Anschluss am Klemmblock
innerhalb des separaten Technikfaches
Empfohlener Fehlerstromschutzschalter: Klasse B oder
B+, mind. 30 mA.
Elektrische Verdrahtung:
Komplette Verdrahtung aller internen Komponenten,
übersichtliche Leitungsverlegung und ungehinderter
Zugang zu den Komponenten bei Wartung sowie einfache
Reinigungsmöglichkeit der Oberflächen.
Technische Daten
Ausführung : 8-teilig
Fördervolumen : 1.250 m3/h
Drehzahl : 1.630 1/min / 2.330 1/min
Luftrichtung : Be- und Entlüftung
ErP / LOT 6 : RVU / BVU
Spannungsart : Wechselstrom
Bemessungsspannung : 230 V ~/N/PE
Netzfrequenz : 50 Hz
SPI-Wert nach DIN EN 13141-8 : 0,14 Wh/m3
Nennleistung : 66 W
IMax : 0,72 A (1,44 A je Paar)
Empfohlene Sicherung Gerät : 16 A
Einbauort : Decke
Material : Metall
Material Gehäuse : Metall
Material Wärmetauscher : Zementgebundene
Holzwollleichtbauplatten
Material Innenverkleidung : PU mit geschlossenzelliger
Oberfläche
Farbe : weiß, ähnlich RAL 9010
Gewicht : 331 kg
Gewicht mit Verpackung : 361 kg
Filterart : Außen- und Abluftfilter
Filterklasse : ISO Coarse 30 % (G2) / ISO Coarse 45 %
(G3)
Anschlussdurchmesser : 250 mm
Breite : 9.700 mm
Höhe : 360 mm
Tiefe : 600 mm
Breite mit Verpackung : 1.500 mm
Höhe mit Verpackung : 500 mm
Tiefe mit Verpackung : 700 mm
Notwendiger Mauerdurchbruch : 350 mm
Umgebungstemperatur : -20  C
Wärmebereitstellungsgrad beim Referenzvolumenstrom
nachDIN EN 13141-8 : 78 %
MODBUS-Schnittstelle : integriert
EN 1886 Klassifikation : T3/TB3
Schalldruckpegel : 30 dB(A) / 32 dB(A) (bei 800 / 1000
m3/h, Abstand 1 m, Raumbedingungen)
Schallleistungspegel des Gehäuses LWA : 35 dB(A)
Verpackungseinheit : 1 Stück
Sortiment : X
GTIN (EAN) : 4012799322719
Hersteller: MAICO
PP+1000 Dezentrales modulares Push-Pull-System
Artikelnummer: 0040.2405
Menge: 1,000 Stck

**10.529 RLT FLAT Zentrales raumlufttechnisches Kompaktgerät, flach Zentrales raumlufttechnisches Kompaktgerät mit Wärmerückgewinnung in f**
Sehr flache Bauweise.
Modulares System.
In Anlehung an VDI 6022.
Modbus BACnet.
Optionales Railsystem für einfache Revision.
Betriebsmodus Mode 3: Druckkonstanter Betrieb.
Konstante Druckregelung parametriert. Integrierter
Drucksensor. Druckkonstanter Betrieb mit variablem
Volumenstrom (VAV-Regelung) mit Zuluftregelung über
integrierten Drucksensor und Slave-verbundenem
Abluftventilator.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 100 m3/h / 500 m3/h
Fördervolumen nominal : 400 m3/h
Drehzahl : 3.500 1/min
Luftrichtung : Be- und Entlüftung
Spannungsart : Wechselstrom
Bemessungsspannung : 400 V
Netzfrequenz : 50 Hz
Nennleistung : 140 W
Leistungsaufnahme nach DIN EN 13141-7 (A7) : 143 W
Schutzart : IP 20
Einbauort : Decke
Material : Metall
Farbe : telegrau, ähnlich RAL 7047
Gewicht : 70 kg
Gewicht mit Verpackung : 110 kg
Filterart : Plisseefilter
Filterklasse : ISO ePM10 >= 50% (M5) ISO ePM1 >= 50%
(F7)
Kanalmaß : 300 mm x 150 mm
Breite : 1.004 mm
Höhe : 324 mm
Tiefe : 1.335 mm
Breite mit Verpackung : 1.124 mm
Höhe mit Verpackung : 589 mm
Tiefe mit Verpackung : 1.555 mm
Wandstärke : 40 mm
Wärmebereitstellungsgrad : 83 %
Wärmetauscherbauart : Kreuz-Gegenstrom
Schalldruckpegel Gehäuseabstrahlung : 34 dB(A) (Abstand
3 m)
Verpackungseinheit : 1 Stück
Sortiment : X
GTIN (EAN) : 4012799320593
Hersteller: MAICO
RLT FLAT 400 M4004H L Mode 3 Zentrales
raumlufttechnisches Kompaktgerät, flach
Artikelnummer: 0040.2860
Menge: 1,000 Stck

**10.530 RLT FLAT Zentrales raumlufttechnisches Kompaktgerät, flach Zentrales raumlufttechnisches Kompaktgerät mit Wärmerückgewinnung in f**
Sehr flache Bauweise.
Modulares System.
In Anlehung an VDI 6022.
Modbus BACnet.
Optionales Railsystem für einfache Revision.
Betriebsmodus Mode 3: Druckkonstanter Betrieb.
Konstante Druckregelung parametriert. Integrierter
Drucksensor. Druckkonstanter Betrieb mit variablem
Volumenstrom (VAV-Regelung) mit Zuluftregelung über
integrierten Drucksensor und Slave-verbundenem
Abluftventilator.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 100 m3/h / 500 m3/h
Fördervolumen nominal : 400 m3/h
Drehzahl : 3.500 1/min
Luftrichtung : Be- und Entlüftung
Spannungsart : Wechselstrom
Bemessungsspannung : 400 V
Netzfrequenz : 50 Hz
Nennleistung : 140 W
Leistungsaufnahme nach DIN EN 13141-7 (A7) : 143 W
Schutzart : IP 20
Einbauort : Decke
Material : Metall
Farbe : telegrau, ähnlich RAL 7047
Gewicht : 70 kg
Gewicht mit Verpackung : 110 kg
Filterart : Plisseefilter
Filterklasse : ISO ePM10 >= 50% (M5) ISO ePM1 >= 50%
(F7)
Kanalmaß : 300 mm x 150 mm
Breite : 1.004 mm
Höhe : 324 mm
Tiefe : 1.335 mm
Breite mit Verpackung : 1.124 mm
Höhe mit Verpackung : 589 mm
Tiefe mit Verpackung : 1.555 mm
Wandstärke : 40 mm
Wärmebereitstellungsgrad : 83 %
Wärmetauscherbauart : Kreuz-Gegenstrom
Schalldruckpegel Gehäuseabstrahlung : 34 dB(A) (Abstand
3 m)
Verpackungseinheit : 1 Stück
Sortiment : X
GTIN (EAN) : 4012799320647
Hersteller: MAICO
RLT FLAT 400 M4004H R Mode 3 Zentrales
raumlufttechnisches Kompaktgerät, flach
Artikelnummer: 0040.2865
Menge: 1,000 Stck

**10.531 RLT FLAT Zentrales raumlufttechnisches Kompaktgerät, flach Zentrales raumlufttechnisches Kompaktgerät mit Wärmerückgewinnung in f**
Sehr flache Bauweise.
Modulares System.
In Anlehung an VDI 6022.
Modbus BACnet.
Optionales Railsystem für einfache Revision.
Betriebsmodus Mode 3: Druckkonstanter Betrieb.
Konstante Druckregelung parametriert. Integrierter
Drucksensor. Druckkonstanter Betrieb mit variablem
Volumenstrom (VAV-Regelung) mit Zuluftregelung über
integrierten Drucksensor und Slave-verbundenem
Abluftventilator.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 200 m3/h / 800 m3/h
Fördervolumen nominal : 700 m3/h
Drehzahl : 3.700 1/min
Luftrichtung : Be- und Entlüftung
Spannungsart : Wechselstrom
Bemessungsspannung : 400 V
Netzfrequenz : 50 Hz
Nennleistung : 250 W
Leistungsaufnahme nach DIN EN 13141-7 (A7) : 250 W
Schutzart : IP 20
Einbauort : Decke
Material : Metall
Farbe : telegrau, ähnlich RAL 7047
Gewicht : 84 kg
Gewicht mit Verpackung : 126 kg
Filterart : Plisseefilter
Filterklasse : ISO ePM10 >= 50% (M5) ISO ePM1 >= 50%
(F7)
Kanalmaß : 370 mm x 150 mm
Breite : 1.309 mm
Höhe : 324 mm
Tiefe : 1.335 mm
Breite mit Verpackung : 1.428 mm
Höhe mit Verpackung : 589 mm
Tiefe mit Verpackung : 1.555 mm
Wandstärke : 40 mm
Wärmebereitstellungsgrad : 80,5 %
Wärmetauscherbauart : Kreuz-Gegenstrom
Schalldruckpegel Gehäuseabstrahlung : 35 dB(A) (Abstand
3 m)
Verpackungseinheit : 1 Stück
Sortiment : X
GTIN (EAN) : 4012799320609
Hersteller: MAICO
RLT FLAT 700 M4007H L Mode 3 Zentrales
raumlufttechnisches Kompaktgerät, flach
Artikelnummer: 0040.2861
Menge: 1,000 Stck

**10.532 RLT FLAT Zentrales raumlufttechnisches Kompaktgerät, flach Zentrales raumlufttechnisches Kompaktgerät mit Wärmerückgewinnung in f**
Sehr flache Bauweise.
Modulares System.
In Anlehung an VDI 6022.
Modbus BACnet.
Optionales Railsystem für einfache Revision.
Betriebsmodus Mode 3: Druckkonstanter Betrieb.
Konstante Druckregelung parametriert. Integrierter
Drucksensor. Druckkonstanter Betrieb mit variablem
Volumenstrom (VAV-Regelung) mit Zuluftregelung über
integrierten Drucksensor und Slave-verbundenem
Abluftventilator.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 200 m3/h / 800 m3/h
Fördervolumen nominal : 700 m3/h
Drehzahl : 3.700 1/min
Luftrichtung : Be- und Entlüftung
Spannungsart : Wechselstrom
Bemessungsspannung : 400 V
Netzfrequenz : 50 Hz
Nennleistung : 250 W
Leistungsaufnahme nach DIN EN 13141-7 (A7) : 250 W
Schutzart : IP 20
Einbauort : Decke
Material : Metall
Farbe : telegrau, ähnlich RAL 7047
Gewicht : 84 kg
Gewicht mit Verpackung : 126 kg
Filterart : Plisseefilter
Filterklasse : ISO ePM10 >= 50% (M5) ISO ePM1 >= 50%
(F7)
Kanalmaß : 370 mm x 150 mm
Breite : 1.309 mm
Höhe : 324 mm
Tiefe : 1.335 mm
Breite mit Verpackung : 1.428 mm
Höhe mit Verpackung : 589 mm
Tiefe mit Verpackung : 1.555 mm
Wandstärke : 40 mm
Wärmebereitstellungsgrad : 80,5 %
Wärmetauscherbauart : Kreuz-Gegenstrom
Schalldruckpegel Gehäuseabstrahlung : 35 dB(A) (Abstand
3 m)
Verpackungseinheit : 1 Stück
Sortiment : X
GTIN (EAN) : 4012799320654
Hersteller: MAICO
RLT FLAT 700 M4007H R Mode 3 Zentrales
raumlufttechnisches Kompaktgerät, flach
Artikelnummer: 0040.2866
Menge: 1,000 Stck

**10.533 RLT FLAT Zentrales raumlufttechnisches Kompaktgerät, flach Zentrales raumlufttechnisches Kompaktgerät mit Wärmerückgewinnung in f**
Sehr flache Bauweise.
Modulares System.
In Anlehung an VDI 6022.
Modbus BACnet.
Optionales Railsystem für einfache Revision.
Betriebsmodus Mode 3: Druckkonstanter Betrieb.
Konstante Druckregelung parametriert. Integrierter
Drucksensor. Druckkonstanter Betrieb mit variablem
Volumenstrom (VAV-Regelung) mit Zuluftregelung über
integrierten Drucksensor und Slave-verbundenem
Abluftventilator.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 300 m3/h / 1.400 m3/h
Fördervolumen nominal : 1200 m3/h
Drehzahl : 2.950 1/min
Luftrichtung : Be- und Entlüftung
Spannungsart : Wechselstrom
Bemessungsspannung : 400 V
Netzfrequenz : 50 Hz
Nennleistung : 530 W
Leistungsaufnahme nach DIN EN 13141-7 (A7) : 527 W
Schutzart : IP 20
Einbauort : Decke
Material : Metall
Farbe : telegrau, ähnlich RAL 7047
Gewicht : 132 kg
Gewicht mit Verpackung : 176 kg
Filterart : Plisseefilter
Filterklasse : ISO ePM10 >= 50% (M5) ISO ePM1 >= 50%
(F7)
Kanalmaß : 500 mm x 200 mm
Breite : 1.405 mm
Höhe : 365 mm
Tiefe : 1.425 mm
Breite mit Verpackung : 1.524 mm
Höhe mit Verpackung : 630 mm
Tiefe mit Verpackung : 1.645 mm
Wandstärke : 40 mm
Wärmebereitstellungsgrad : 80,1 %
Wärmetauscherbauart : Kreuz-Gegenstrom
Schalldruckpegel Gehäuseabstrahlung : 42 dB(A) (Abstand
3 m)
Verpackungseinheit : 1 Stück
Sortiment : X
GTIN (EAN) : 4012799320616
Hersteller: MAICO
RLT FLAT 1200 M4012H L Mode 3 Zentrales
raumlufttechnisches Kompaktgerät, flach
Artikelnummer: 0040.2862
Menge: 1,000 Stck

**10.534 RLT FLAT Zentrales raumlufttechnisches Kompaktgerät, flach Zentrales raumlufttechnisches Kompaktgerät mit Wärmerückgewinnung in f**
Sehr flache Bauweise.
Modulares System.
In Anlehung an VDI 6022.
Modbus BACnet.
Optionales Railsystem für einfache Revision.
Betriebsmodus Mode 3: Druckkonstanter Betrieb.
Konstante Druckregelung parametriert. Integrierter
Drucksensor. Druckkonstanter Betrieb mit variablem
Volumenstrom (VAV-Regelung) mit Zuluftregelung über
integrierten Drucksensor und Slave-verbundenem
Abluftventilator.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 300 m3/h / 1.400 m3/h
Fördervolumen nominal : 1200 m3/h
Drehzahl : 2.950 1/min
Luftrichtung : Be- und Entlüftung
Spannungsart : Wechselstrom
Bemessungsspannung : 400 V
Netzfrequenz : 50 Hz
Nennleistung : 530 W
Leistungsaufnahme nach DIN EN 13141-7 (A7) : 527 W
Schutzart : IP 20
Einbauort : Decke
Material : Metall
Farbe : telegrau, ähnlich RAL 7047
Gewicht : 132 kg
Gewicht mit Verpackung : 176 kg
Filterart : Plisseefilter
Filterklasse : ISO ePM10 >= 50% (M5) ISO ePM1 >= 50%
(F7)
Kanalmaß : 500 mm x 200 mm
Breite : 1.405 mm
Höhe : 365 mm
Tiefe : 1.425 mm
Breite mit Verpackung : 1.524 mm
Höhe mit Verpackung : 630 mm
Tiefe mit Verpackung : 1.645 mm
Wandstärke : 40 mm
Wärmebereitstellungsgrad : 80,1 %
Wärmetauscherbauart : Kreuz-Gegenstrom
Schalldruckpegel Gehäuseabstrahlung : 42 dB(A) (Abstand
3 m)
Verpackungseinheit : 1 Stück
Sortiment : X
GTIN (EAN) : 4012799320661
Hersteller: MAICO
RLT FLAT 1200 M4012H R Mode 3 Zentrales
raumlufttechnisches Kompaktgerät, flach
Artikelnummer: 0040.2867
Menge: 1,000 Stck

**10.535 RLT FLAT Zentrales raumlufttechnisches Kompaktgerät, flach Zentrales raumlufttechnisches Kompaktgerät mit Wärmerückgewinnung in f**
Sehr flache Bauweise.
Modulares System.
In Anlehung an VDI 6022.
Modbus BACnet.
Optionales Railsystem für einfache Revision.
Betriebsmodus Mode 3: Druckkonstanter Betrieb.
Konstante Druckregelung parametriert. Integrierter
Drucksensor. Druckkonstanter Betrieb mit variablem
Volumenstrom (VAV-Regelung) mit Zuluftregelung über
integrierten Drucksensor und Slave-verbundenem
Abluftventilator.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 400 m3/h / 2.300 m3/h
Fördervolumen nominal : 2000 m3/h
Drehzahl : 2.700 1/min
Luftrichtung : Be- und Entlüftung
Spannungsart : Wechselstrom
Bemessungsspannung : 400 V
Netzfrequenz : 50 Hz
Nennleistung : 750 W
Leistungsaufnahme nach DIN EN 13141-7 (A7) : 752 W
Schutzart : IP 20
Einbauort : Decke
Material : Metall
Farbe : telegrau, ähnlich RAL 7047
Gewicht : 196 kg
Gewicht mit Verpackung : 240 kg
Filterart : Plisseefilter
Filterklasse : ISO ePM10 >= 50% (M5) ISO ePM1 >= 50%
(F7)
Kanalmaß : 650 mm x 230 mm
Breite : 1.704 mm
Höhe : 406 mm
Tiefe : 1.817 mm
Breite mit Verpackung : 1.824 mm
Höhe mit Verpackung : 671 mm
Tiefe mit Verpackung : 2.037 mm
Wandstärke : 40 mm
Wärmebereitstellungsgrad : 81,4 %
Wärmetauscherbauart : Kreuz-Gegenstrom
Schalldruckpegel Gehäuseabstrahlung : 39 dB(A) (Abstand
3 m)
Verpackungseinheit : 1 Stück
Sortiment : X
GTIN (EAN) : 4012799320623
Hersteller: MAICO
RLT FLAT 2000 M4020H L Mode 3 Zentrales
raumlufttechnisches Kompaktgerät, flach
Artikelnummer: 0040.2863
Menge: 1,000 Stck

**10.536 RLT FLAT Zentrales raumlufttechnisches Kompaktgerät, flach Zentrales raumlufttechnisches Kompaktgerät mit Wärmerückgewinnung in f**
Sehr flache Bauweise.
Modulares System.
In Anlehung an VDI 6022.
Modbus BACnet.
Optionales Railsystem für einfache Revision.
Betriebsmodus Mode 3: Druckkonstanter Betrieb.
Konstante Druckregelung parametriert. Integrierter
Drucksensor. Druckkonstanter Betrieb mit variablem
Volumenstrom (VAV-Regelung) mit Zuluftregelung über
integrierten Drucksensor und Slave-verbundenem
Abluftventilator.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 400 m3/h / 2.300 m3/h
Fördervolumen nominal : 2000 m3/h
Drehzahl : 2.700 1/min
Luftrichtung : Be- und Entlüftung
Spannungsart : Wechselstrom
Bemessungsspannung : 400 V
Netzfrequenz : 50 Hz
Nennleistung : 750 W
Leistungsaufnahme nach DIN EN 13141-7 (A7) : 752 W
Schutzart : IP 20
Einbauort : Decke
Material : Metall
Farbe : telegrau, ähnlich RAL 7047
Gewicht : 196 kg
Gewicht mit Verpackung : 240 kg
Filterart : Plisseefilter
Filterklasse : ISO ePM10 >= 50% (M5) ISO ePM1 >= 50%
(F7)
Kanalmaß : 650 mm x 230 mm
Breite : 1.704 mm
Höhe : 406 mm
Tiefe : 1.817 mm
Breite mit Verpackung : 1.824 mm
Höhe mit Verpackung : 671 mm
Tiefe mit Verpackung : 2.037 mm
Wandstärke : 40 mm
Wärmebereitstellungsgrad : 81,4 %
Wärmetauscherbauart : Kreuz-Gegenstrom
Schalldruckpegel Gehäuseabstrahlung : 39 dB(A) (Abstand
3 m)
Verpackungseinheit : 1 Stück
Sortiment : X
GTIN (EAN) : 4012799320678
Hersteller: MAICO
RLT FLAT 2000 M4020H R Mode 3 Zentrales
raumlufttechnisches Kompaktgerät, flach
Artikelnummer: 0040.2868
Menge: 1,000 Stck

**10.537 RLT FLAT Zentrales raumlufttechnisches Kompaktgerät, flach Zentrales raumlufttechnisches Kompaktgerät mit Wärmerückgewinnung in f**
Sehr flache Bauweise.
Modulares System.
In Anlehung an VDI 6022.
Modbus BACnet.
Optionales Railsystem für einfache Revision.
Betriebsmodus Mode 3: Druckkonstanter Betrieb.
Konstante Druckregelung parametriert. Integrierter
Drucksensor. Druckkonstanter Betrieb mit variablem
Volumenstrom (VAV-Regelung) mit Zuluftregelung über
integrierten Drucksensor und Slave-verbundenem
Abluftventilator.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 400 m3/h / 3.000 m3/h
Fördervolumen nominal : 2700 m3/h
Drehzahl : 2.905 1/min
Luftrichtung : Be- und Entlüftung
Spannungsart : Wechselstrom
Bemessungsspannung : 400 V
Netzfrequenz : 50 Hz
Nennleistung : 750 W
Leistungsaufnahme nach DIN EN 13141-7 (A7) : 752 W
Schutzart : IP 20
Einbauort : Decke
Material : Metall
Farbe : telegrau, ähnlich RAL 7047
Gewicht : 283 kg
Gewicht mit Verpackung : 333 kg
Filterart : Plisseefilter
Filterklasse : ISO ePM10 >= 50% (M5) ISO ePM1 >= 50%
(F7)
Kanalmaß : 700 mm x 290 mm
Breite : 2.053 mm
Höhe : 488 mm
Tiefe : 1.899 mm
Breite mit Verpackung : 2.174 mm
Höhe mit Verpackung : 753 mm
Tiefe mit Verpackung : 2.119 mm
Wandstärke : 40 mm
Wärmebereitstellungsgrad : 81,5 %
Wärmetauscherbauart : Kreuz-Gegenstrom
Schalldruckpegel Gehäuseabstrahlung : 45 dB(A) (Abstand
3 m)
Verpackungseinheit : 1 Stück
Sortiment : X
GTIN (EAN) : 4012799320630
Hersteller: MAICO
RLT FLAT 2700 M4027H L Mode 3 Zentrales
raumlufttechnisches Kompaktgerät, flach
Artikelnummer: 0040.2864
Menge: 1,000 Stck

**10.538 RLT FLAT Zentrales raumlufttechnisches Kompaktgerät, flach Zentrales raumlufttechnisches Kompaktgerät mit Wärmerückgewinnung in f**
Sehr flache Bauweise.
Modulares System.
In Anlehung an VDI 6022.
Modbus BACnet.
Optionales Railsystem für einfache Revision.
Betriebsmodus Mode 3: Druckkonstanter Betrieb.
Konstante Druckregelung parametriert. Integrierter
Drucksensor. Druckkonstanter Betrieb mit variablem
Volumenstrom (VAV-Regelung) mit Zuluftregelung über
integrierten Drucksensor und Slave-verbundenem
Abluftventilator.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 400 m3/h / 3.000 m3/h
Fördervolumen nominal : 2700 m3/h
Drehzahl : 2.905 1/min
Luftrichtung : Be- und Entlüftung
Spannungsart : Wechselstrom
Bemessungsspannung : 400 V
Netzfrequenz : 50 Hz
Nennleistung : 750 W
Leistungsaufnahme nach DIN EN 13141-7 (A7) : 752 W
Schutzart : IP 20
Einbauort : Decke
Material : Metall
Farbe : telegrau, ähnlich RAL 7047
Gewicht : 283 kg
Gewicht mit Verpackung : 333 kg
Filterart : Plisseefilter
Filterklasse : ISO ePM10 >= 50% (M5) ISO ePM1 >= 50%
(F7)
Kanalmaß : 700 mm x 290 mm
Breite : 2.053 mm
Höhe : 488 mm
Tiefe : 1.899 mm
Breite mit Verpackung : 2.174 mm
Höhe mit Verpackung : 753 mm
Tiefe mit Verpackung : 2.119 mm
Wandstärke : 40 mm
Wärmebereitstellungsgrad : 81,5 %
Wärmetauscherbauart : Kreuz-Gegenstrom
Schalldruckpegel Gehäuseabstrahlung : 45 dB(A) (Abstand
3 m)
Verpackungseinheit : 1 Stück
Sortiment : X
GTIN (EAN) : 4012799320685
Hersteller: MAICO
RLT FLAT 2700 M4027H R Mode 3 Zentrales
raumlufttechnisches Kompaktgerät, flach
Artikelnummer: 0040.2869
Menge: 1,000 Stck

**10.539 RLT FLAT Zentrales raumlufttechnisches Kompaktgerät, flach Zentrales raumlufttechnisches Kompaktgerät mit Wärmerückgewinnung in f**
Sehr flache Bauweise.
Modulares System.
In Anlehnung an VDI 6022.
Modbus BACnet.
Optionales Railsystem für einfache Revision.
Betriebsmodus Mode 4: Volumenstromkonstanter Betrieb.
Konstanter Luftvolumenstrom parametriert. 2 Integrierte
Sensoren.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 100 m3/h / 500 m3/h
Fördervolumen nominal : 400 m3/h
Drehzahl : 3.500 1/min
Luftrichtung : Be- und Entlüftung
Spannungsart : Wechselstrom
Bemessungsspannung : 400 V
Netzfrequenz : 50 Hz
Nennleistung : 140 W
Leistungsaufnahme nach DIN EN 13141-7 (A7) : 143 W
Schutzart : IP 20
Einbauort : Decke
Material : Metall
Farbe : telegrau, ähnlich RAL 7047
Gewicht : 70 kg
Gewicht mit Verpackung : 110 kg
Filterart : Plisseefilter
Filterklasse : ISO ePM10 >= 50% (M5) ISO ePM1 >= 50%
(F7)
Kanalmaß : 300 mm x 150 mm
Breite : 1.004 mm
Höhe : 324 mm
Tiefe : 1.335 mm
Breite mit Verpackung : 1.124 mm
Höhe mit Verpackung : 589 mm
Tiefe mit Verpackung : 1.555 mm
Wandstärke : 40 mm
Wärmebereitstellungsgrad : 83 %
Wärmetauscherbauart : Kreuz-Gegenstrom
Schalldruckpegel Gehäuseabstrahlung : 34 dB(A) (Abstand
3 m)
Verpackungseinheit : 1 Stück
Sortiment : X
GTIN (EAN) : 4012799320791
Hersteller: MAICO
RLT FLAT 400 M4004H L Mode 4 Zentrales
raumlufttechnisches Kompaktgerät, flach
Artikelnummer: 0040.2880
Menge: 1,000 Stck

**10.540 RLT FLAT Zentrales raumlufttechnisches Kompaktgerät, flach Zentrales raumlufttechnisches Kompaktgerät mit Wärmerückgewinnung in f**
Sehr flache Bauweise.
Modulares System.
In Anlehnung an VDI 6022.
Modbus BACnet.
Optionales Railsystem für einfache Revision.
Betriebsmodus Mode 4: Volumenstromkonstanter Betrieb.
Konstanter Luftvolumenstrom parametriert. 2 Integrierte
Sensoren.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 100 m3/h / 500 m3/h
Fördervolumen nominal : 400 m3/h
Drehzahl : 3.500 1/min
Luftrichtung : Be- und Entlüftung
Spannungsart : Wechselstrom
Bemessungsspannung : 400 V
Netzfrequenz : 50 Hz
Nennleistung : 140 W
Leistungsaufnahme nach DIN EN 13141-7 (A7) : 143 W
Schutzart : IP 20
Einbauort : Decke
Material : Metall
Farbe : telegrau, ähnlich RAL 7047
Gewicht : 70 kg
Gewicht mit Verpackung : 110 kg
Filterart : Plisseefilter
Filterklasse : ISO ePM10 >= 50% (M5) ISO ePM1 >= 50%
(F7)
Kanalmaß : 300 mm x 150 mm
Breite : 1.004 mm
Höhe : 324 mm
Tiefe : 1.335 mm
Breite mit Verpackung : 1.124 mm
Höhe mit Verpackung : 589 mm
Tiefe mit Verpackung : 1.555 mm
Wandstärke : 40 mm
Wärmebereitstellungsgrad : 83 %
Wärmetauscherbauart : Kreuz-Gegenstrom
Schalldruckpegel Gehäuseabstrahlung : 34 dB(A) (Abstand
3 m)
Verpackungseinheit : 1 Stück
Sortiment : X
GTIN (EAN) : 4012799320845
Hersteller: MAICO
RLT FLAT 400 M4004H R Mode 4 Zentrales
raumlufttechnisches Kompaktgerät, flach
Artikelnummer: 0040.2885
Menge: 1,000 Stck

**10.541 RLT FLAT Zentrales raumlufttechnisches Kompaktgerät, flach Zentrales raumlufttechnisches Kompaktgerät mit Wärmerückgewinnung in f**
Sehr flache Bauweise.
Modulares System.
In Anlehnung an VDI 6022.
Modbus BACnet.
Optionales Railsystem für einfache Revision.
Betriebsmodus Mode 4: Volumenstromkonstanter Betrieb.
Konstanter Luftvolumenstrom parametriert. 2 Integrierte
Sensoren.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 200 m3/h / 800 m3/h
Fördervolumen nominal : 700 m3/h
Drehzahl : 3.700 1/min
Luftrichtung : Be- und Entlüftung
Spannungsart : Wechselstrom
Bemessungsspannung : 400 V
Netzfrequenz : 50 Hz
Nennleistung : 250 W
Leistungsaufnahme nach DIN EN 13141-7 (A7) : 250 W
Schutzart : IP 20
Einbauort : Decke
Material : Metall
Farbe : telegrau, ähnlich RAL 7047
Gewicht : 84 kg
Gewicht mit Verpackung : 126 kg
Filterart : Plisseefilter
Filterklasse : ISO ePM10 >= 50% (M5) ISO ePM1 >= 50%
(F7)
Kanalmaß : 370 mm x 150 mm
Breite : 1.309 mm
Höhe : 324 mm
Tiefe : 1.335 mm
Breite mit Verpackung : 1.428 mm
Höhe mit Verpackung : 589 mm
Tiefe mit Verpackung : 1.555 mm
Wandstärke : 40 mm
Wärmebereitstellungsgrad : 80,5 %
Wärmetauscherbauart : Kreuz-Gegenstrom
Schalldruckpegel Gehäuseabstrahlung : 35 dB(A) (Abstand
3 m)
Verpackungseinheit : 1 Stück
Sortiment : X
GTIN (EAN) : 4012799320807
Hersteller: MAICO
RLT FLAT 700 M4007H L Mode 4 Zentrales
raumlufttechnisches Kompaktgerät, flach
Artikelnummer: 0040.2881
Menge: 1,000 Stck

**10.542 RLT FLAT Zentrales raumlufttechnisches Kompaktgerät, flach Zentrales raumlufttechnisches Kompaktgerät mit Wärmerückgewinnung in f**
Sehr flache Bauweise.
Modulares System.
In Anlehnung an VDI 6022.
Modbus BACnet.
Optionales Railsystem für einfache Revision.
Betriebsmodus Mode 4: Volumenstromkonstanter Betrieb.
Konstanter Luftvolumenstrom parametriert. 2 Integrierte
Sensoren.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 200 m3/h / 800 m3/h
Fördervolumen nominal : 700 m3/h
Drehzahl : 3.700 1/min
Luftrichtung : Be- und Entlüftung
Spannungsart : Wechselstrom
Bemessungsspannung : 400 V
Netzfrequenz : 50 Hz
Nennleistung : 250 W
Leistungsaufnahme nach DIN EN 13141-7 (A7) : 250 W
Schutzart : IP 20
Einbauort : Decke
Material : Metall
Farbe : telegrau, ähnlich RAL 7047
Gewicht : 84 kg
Gewicht mit Verpackung : 126 kg
Filterart : Plisseefilter
Filterklasse : ISO ePM10 >= 50% (M5) ISO ePM1 >= 50%
(F7)
Kanalmaß : 370 mm x 150 mm
Breite : 1.309 mm
Höhe : 324 mm
Tiefe : 1.335 mm
Breite mit Verpackung : 1.428 mm
Höhe mit Verpackung : 589 mm
Tiefe mit Verpackung : 1.555 mm
Wandstärke : 40 mm
Wärmebereitstellungsgrad : 80,5 %
Wärmetauscherbauart : Kreuz-Gegenstrom
Schalldruckpegel Gehäuseabstrahlung : 35 dB(A) (Abstand
3 m)
Verpackungseinheit : 1 Stück
Sortiment : X
GTIN (EAN) : 4012799320852
Hersteller: MAICO
RLT FLAT 700 M4007H R Mode 4 Zentrales
raumlufttechnisches Kompaktgerät, flach
Artikelnummer: 0040.2886
Menge: 1,000 Stck

**10.543 RLT FLAT Zentrales raumlufttechnisches Kompaktgerät, flach Zentrales raumlufttechnisches Kompaktgerät mit Wärmerückgewinnung in f**
Sehr flache Bauweise.
Modulares System.
In Anlehnung an VDI 6022.
Modbus BACnet.
Optionales Railsystem für einfache Revision.
Betriebsmodus Mode 4: Volumenstromkonstanter Betrieb.
Konstanter Luftvolumenstrom parametriert. 2 Integrierte
Sensoren.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 300 m3/h / 1.400 m3/h
Fördervolumen nominal : 1200 m3/h
Drehzahl : 2.950 1/min
Luftrichtung : Be- und Entlüftung
Spannungsart : Wechselstrom
Bemessungsspannung : 400 V
Netzfrequenz : 50 Hz
Nennleistung : 530 W
Leistungsaufnahme nach DIN EN 13141-7 (A7) : 527 W
Schutzart : IP 20
Einbauort : Decke
Material : Metall
Farbe : telegrau, ähnlich RAL 7047
Gewicht : 132 kg
Gewicht mit Verpackung : 176 kg
Filterart : Plisseefilter
Filterklasse : ISO ePM10 >= 50% (M5) ISO ePM1 >= 50%
(F7)
Kanalmaß : 500 mm x 200 mm
Breite : 1.405 mm
Höhe : 365 mm
Tiefe : 1.425 mm
Breite mit Verpackung : 1.524 mm
Höhe mit Verpackung : 630 mm
Tiefe mit Verpackung : 1.645 mm
Wandstärke : 40 mm
Wärmebereitstellungsgrad : 80,1 %
Wärmetauscherbauart : Kreuz-Gegenstrom
Schalldruckpegel Gehäuseabstrahlung : 42 dB(A)
Verpackungseinheit : 1 Stück
Sortiment : X
GTIN (EAN) : 4012799320814
Hersteller: MAICO
RLT FLAT 1200 M4012H L Mode 4 Zentrales
raumlufttechnisches Kompaktgerät, flach
Artikelnummer: 0040.2882
Menge: 1,000 Stck

**10.544 RLT FLAT Zentrales raumlufttechnisches Kompaktgerät, flach Zentrales raumlufttechnisches Kompaktgerät mit Wärmerückgewinnung in f**
Sehr flache Bauweise.
Modulares System.
In Anlehnung an VDI 6022.
Modbus BACnet.
Optionales Railsystem für einfache Revision.
Betriebsmodus Mode 4: Volumenstromkonstanter Betrieb.
Konstanter Luftvolumenstrom parametriert. 2 Integrierte
Sensoren.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 300 m3/h / 1.400 m3/h
Fördervolumen nominal : 1200 m3/h
Drehzahl : 2.950 1/min
Luftrichtung : Be- und Entlüftung
Spannungsart : Wechselstrom
Bemessungsspannung : 400 V
Netzfrequenz : 50 Hz
Nennleistung : 530 W
Leistungsaufnahme nach DIN EN 13141-7 (A7) : 527 W
Schutzart : IP 20
Einbauort : Decke
Material : Metall
Farbe : telegrau, ähnlich RAL 7047
Gewicht : 132 kg
Gewicht mit Verpackung : 176 kg
Filterart : Plisseefilter
Filterklasse : ISO ePM10 >= 50% (M5) ISO ePM1 >= 50%
(F7)
Kanalmaß : 500 mm x 200 mm
Breite : 1.405 mm
Höhe : 365 mm
Tiefe : 1.425 mm
Breite mit Verpackung : 1.524 mm
Höhe mit Verpackung : 630 mm
Tiefe mit Verpackung : 1.645 mm
Wandstärke : 40 mm
Wärmebereitstellungsgrad : 80,1 %
Wärmetauscherbauart : Kreuz-Gegenstrom
Schalldruckpegel Gehäuseabstrahlung : 42 dB(A)
Verpackungseinheit : 1 Stück
Sortiment : X
GTIN (EAN) : 4012799320869
Hersteller: MAICO
RLT FLAT 1200 M4012H R Mode 4 Zentrales
raumlufttechnisches Kompaktgerät, flach
Artikelnummer: 0040.2887
Menge: 1,000 Stck

**10.545 RLT FLAT Zentrales raumlufttechnisches Kompaktgerät, flach Zentrales raumlufttechnisches Kompaktgerät mit Wärmerückgewinnung in f**
Sehr flache Bauweise.
Modulares System.
In Anlehnung an VDI 6022.
Modbus BACnet.
Optionales Railsystem für einfache Revision.
Betriebsmodus Mode 4: Volumenstromkonstanter Betrieb.
Konstanter Luftvolumenstrom parametriert. 2 Integrierte
Sensoren.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 400 m3/h / 2.300 m3/h
Fördervolumen nominal : 2000 m3/h
Drehzahl : 2.700 1/min
Luftrichtung : Be- und Entlüftung
Spannungsart : Wechselstrom
Bemessungsspannung : 400 V
Netzfrequenz : 50 Hz
Nennleistung : 750 W
Leistungsaufnahme nach DIN EN 13141-7 (A7) : 752 W
Schutzart : IP 20
Einbauort : Decke
Material : Metall
Farbe : telegrau, ähnlich RAL 7047
Gewicht : 196 kg
Gewicht mit Verpackung : 240 kg
Filterart : Plisseefilter
Filterklasse : ISO ePM10 >= 50% (M5) ISO ePM1 >= 50%
(F7)
Kanalmaß : 650 mm x 230 mm
Breite : 1.704 mm
Höhe : 406 mm
Tiefe : 1.817 mm
Breite mit Verpackung : 1.824 mm
Höhe mit Verpackung : 671 mm
Tiefe mit Verpackung : 2.037 mm
Wandstärke : 40 mm
Wärmebereitstellungsgrad : 81,4 %
Wärmetauscherbauart : Kreuz-Gegenstrom
Schalldruckpegel Gehäuseabstrahlung : 39 dB(A) (Abstand
3 m)
Verpackungseinheit : 1 Stück
Sortiment : X
GTIN (EAN) : 4012799320821
Hersteller: MAICO
RLT FLAT 2000 M4020H L Mode 4 Zentrales
raumlufttechnisches Kompaktgerät, flach
Artikelnummer: 0040.2883
Menge: 1,000 Stck

**10.546 RLT FLAT Zentrales raumlufttechnisches Kompaktgerät, flach Zentrales raumlufttechnisches Kompaktgerät mit Wärmerückgewinnung in f**
Sehr flache Bauweise.
Modulares System.
In Anlehnung an VDI 6022.
Modbus BACnet.
Optionales Railsystem für einfache Revision.
Betriebsmodus Mode 4: Volumenstromkonstanter Betrieb.
Konstanter Luftvolumenstrom parametriert. 2 Integrierte
Sensoren.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 400 m3/h / 2.300 m3/h
Fördervolumen nominal : 2000 m3/h
Drehzahl : 2.700 1/min
Luftrichtung : Be- und Entlüftung
Spannungsart : Wechselstrom
Bemessungsspannung : 400 V
Netzfrequenz : 50 Hz
Nennleistung : 750 W
Leistungsaufnahme nach DIN EN 13141-7 (A7) : 752 W
Schutzart : IP 20
Einbauort : Decke
Material : Metall
Farbe : telegrau, ähnlich RAL 7047
Gewicht : 196 kg
Gewicht mit Verpackung : 240 kg
Filterart : Plisseefilter
Filterklasse : ISO ePM10 >= 50% (M5) ISO ePM1 >= 50%
(F7)
Kanalmaß : 650 mm x 230 mm
Breite : 1.704 mm
Höhe : 406 mm
Tiefe : 1.817 mm
Breite mit Verpackung : 1.824 mm
Höhe mit Verpackung : 671 mm
Tiefe mit Verpackung : 2.037 mm
Wandstärke : 40 mm
Wärmebereitstellungsgrad : 81,4 %
Wärmetauscherbauart : Kreuz-Gegenstrom
Schalldruckpegel Gehäuseabstrahlung : 39 dB(A) (Abstand
3 m)
Verpackungseinheit : 1 Stück
Sortiment : X
GTIN (EAN) : 4012799320876
Hersteller: MAICO
RLT FLAT 2000 M4020H R Mode 4 Zentrales
raumlufttechnisches Kompaktgerät, flach
Artikelnummer: 0040.2888
Menge: 1,000 Stck

**10.547 RLT FLAT Zentrales raumlufttechnisches Kompaktgerät, flach Zentrales raumlufttechnisches Kompaktgerät mit Wärmerückgewinnung in f**
Sehr flache Bauweise.
Modulares System.
In Anlehnung an VDI 6022.
Modbus BACnet.
Optionales Railsystem für einfache Revision.
Betriebsmodus Mode 4: Volumenstromkonstanter Betrieb.
Konstanter Luftvolumenstrom parametriert. 2 Integrierte
Sensoren.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 400 m3/h / 3.000 m3/h
Fördervolumen nominal : 2700 m3/h
Drehzahl : 2.905 1/min
Luftrichtung : Be- und Entlüftung
Spannungsart : Wechselstrom
Bemessungsspannung : 400 V
Netzfrequenz : 50 Hz
Nennleistung : 750 W
Leistungsaufnahme nach DIN EN 13141-7 (A7) : 752 W
Schutzart : IP 20
Einbauort : Decke
Material : Metall
Farbe : telegrau, ähnlich RAL 7047
Gewicht : 283 kg
Gewicht mit Verpackung : 333 kg
Filterart : Plisseefilter
Filterklasse : ISO ePM10 >= 50% (M5) ISO ePM1 >= 50%
(F7)
Kanalmaß : 700 mm x 290 mm
Breite : 2.053 mm
Höhe : 488 mm
Tiefe : 1.899 mm
Breite mit Verpackung : 2.174 mm
Höhe mit Verpackung : 753 mm
Tiefe mit Verpackung : 2.119 mm
Wandstärke : 40 mm
Wärmebereitstellungsgrad : 81,5 %
Wärmetauscherbauart : Kreuz-Gegenstrom
Schalldruckpegel Gehäuseabstrahlung : 45 dB(A) (Abstand
3 m)
Verpackungseinheit : 1 Stück
Sortiment : X
GTIN (EAN) : 4012799320838
Hersteller: MAICO
RLT FLAT 2700 M4027H L Mode 4 Zentrales
raumlufttechnisches Kompaktgerät, flach
Artikelnummer: 0040.2884
Menge: 1,000 Stck

**10.548 RLT FLAT Zentrales raumlufttechnisches Kompaktgerät, flach Zentrales raumlufttechnisches Kompaktgerät mit Wärmerückgewinnung in f**
Sehr flache Bauweise.
Modulares System.
In Anlehnung an VDI 6022.
Modbus BACnet.
Optionales Railsystem für einfache Revision.
Betriebsmodus Mode 4: Volumenstromkonstanter Betrieb.
Konstanter Luftvolumenstrom parametriert. 2 Integrierte
Sensoren.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 400 m3/h / 3.000 m3/h
Fördervolumen nominal : 2700 m3/h
Drehzahl : 2.905 1/min
Luftrichtung : Be- und Entlüftung
Spannungsart : Wechselstrom
Bemessungsspannung : 400 V
Netzfrequenz : 50 Hz
Nennleistung : 750 W
Leistungsaufnahme nach DIN EN 13141-7 (A7) : 752 W
Schutzart : IP 20
Einbauort : Decke
Material : Metall
Farbe : telegrau, ähnlich RAL 7047
Gewicht : 283 kg
Gewicht mit Verpackung : 333 kg
Filterart : Plisseefilter
Filterklasse : ISO ePM10 >= 50% (M5) ISO ePM1 >= 50%
(F7)
Kanalmaß : 700 mm x 290 mm
Breite : 2.053 mm
Höhe : 488 mm
Tiefe : 1.899 mm
Breite mit Verpackung : 2.174 mm
Höhe mit Verpackung : 753 mm
Tiefe mit Verpackung : 2.119 mm
Wandstärke : 40 mm
Wärmebereitstellungsgrad : 81,5 %
Wärmetauscherbauart : Kreuz-Gegenstrom
Schalldruckpegel Gehäuseabstrahlung : 45 dB(A) (Abstand
3 m)
Verpackungseinheit : 1 Stück
Sortiment : X
GTIN (EAN) : 4012799320883
Hersteller: MAICO
RLT FLAT 2700 M4027H R Mode 4 Zentrales
raumlufttechnisches Kompaktgerät, flach
Artikelnummer: 0040.2889
Menge: 1,000 Stck

**10.549 RLT FLAT Zentrales raumlufttechnisches Kompaktgerät, flach Zentrales raumlufttechnisches Kompaktgerät mit Wärmerückgewinnung in f**
Sehr flache Bauweise.
Modulares System.
In Anlehnung an VDI 6022.
Modbus BACnet.
Optionales Railsystem für einfache Revision.
Betriebsmodus Mode 5: Bedarfsgeführt,
volumenstromkonstant über integrierten CO2-Sensor
parametriert.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 100 m3/h / 500 m3/h
Fördervolumen nominal : 400 m3/h
Drehzahl : 3.500 1/min
Luftrichtung : Be- und Entlüftung
Spannungsart : Wechselstrom
Bemessungsspannung : 400 V
Netzfrequenz : 50 Hz
Nennleistung : 140 W
Leistungsaufnahme nach DIN EN 13141-7 (A7) : 143 W
Schutzart : IP 20
Einbauort : Decke
Material : Metall
Farbe : telegrau, ähnlich RAL 7047
Gewicht : 70 kg
Gewicht mit Verpackung : 110 kg
Filterart : Plisseefilter
Filterklasse : ISO ePM10 >= 50% (M5) ISO ePM1 >= 50%
(F7)
Kanalmaß : 300 mm x 150 mm
Breite : 1.004 mm
Höhe : 324 mm
Tiefe : 1.335 mm
Breite mit Verpackung : 1.124 mm
Höhe mit Verpackung : 589 mm
Tiefe mit Verpackung : 1.555 mm
Wandstärke : 40 mm
Wärmebereitstellungsgrad : 83 %
Wärmetauscherbauart : Kreuz-Gegenstrom
Schalldruckpegel Gehäuseabstrahlung : 34 dB(A) (Abstand
3 m)
Verpackungseinheit : 1 Stück
Sortiment : X
GTIN (EAN) : 4012799320999
Hersteller: MAICO
RLT FLAT 400 M4004H L Mode 5 Zentrales
raumlufttechnisches Kompaktgerät, flach
Artikelnummer: 0040.2900
Menge: 1,000 Stck

**10.550 RLT FLAT Zentrales raumlufttechnisches Kompaktgerät, flach Zentrales raumlufttechnisches Kompaktgerät mit Wärmerückgewinnung in f**
Sehr flache Bauweise.
Modulares System.
In Anlehnung an VDI 6022.
Modbus BACnet.
Optionales Railsystem für einfache Revision.
Betriebsmodus Mode 5: Bedarfsgeführt,
volumenstromkonstant über integrierten CO2-Sensor
parametriert.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 100 m3/h / 500 m3/h
Fördervolumen nominal : 400 m3/h
Drehzahl : 3.500 1/min
Luftrichtung : Be- und Entlüftung
Spannungsart : Wechselstrom
Bemessungsspannung : 400 V
Netzfrequenz : 50 Hz
Nennleistung : 140 W
Leistungsaufnahme nach DIN EN 13141-7 (A7) : 143 W
Schutzart : IP 20
Einbauort : Decke
Material : Metall
Farbe : telegrau, ähnlich RAL 7047
Gewicht : 70 kg
Gewicht mit Verpackung : 110 kg
Filterart : Plisseefilter
Filterklasse : ISO ePM10 >= 50% (M5) ISO ePM1 >= 50%
(F7)
Kanalmaß : 300 mm x 150 mm
Breite : 1.004 mm
Höhe : 324 mm
Tiefe : 1.335 mm
Breite mit Verpackung : 1.124 mm
Höhe mit Verpackung : 589 mm
Tiefe mit Verpackung : 1.555 mm
Wandstärke : 40 mm
Wärmebereitstellungsgrad : 83 %
Wärmetauscherbauart : Kreuz-Gegenstrom
Schalldruckpegel Gehäuseabstrahlung : 34 dB(A) (Abstand
3 m)
Verpackungseinheit : 1 Stück
Sortiment : X
GTIN (EAN) : 4012799321040
Hersteller: MAICO
RLT FLAT 400 M4004H R Mode 5 Zentrales
raumlufttechnisches Kompaktgerät, flach
Artikelnummer: 0040.2905
Menge: 1,000 Stck

**10.551 RLT FLAT Zentrales raumlufttechnisches Kompaktgerät, flach Zentrales raumlufttechnisches Kompaktgerät mit Wärmerückgewinnung in f**
Sehr flache Bauweise.
Modulares System.
In Anlehnung an VDI 6022.
Modbus BACnet.
Optionales Railsystem für einfache Revision.
Betriebsmodus Mode 5: Bedarfsgeführt,
volumenstromkonstant über integrierten CO2-Sensor
parametriert.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 200 m3/h / 800 m3/h
Fördervolumen nominal : 700 m3/h
Drehzahl : 3.700 1/min
Luftrichtung : Be- und Entlüftung
Spannungsart : Wechselstrom
Bemessungsspannung : 400 V
Netzfrequenz : 50 Hz
Nennleistung : 250 W
Leistungsaufnahme nach DIN EN 13141-7 (A7) : 250 W
Schutzart : IP 20
Einbauort : Decke
Material : Metall
Farbe : telegrau, ähnlich RAL 7047
Gewicht : 84 kg
Gewicht mit Verpackung : 126 kg
Filterart : Plisseefilter
Filterklasse : ISO ePM10 >= 50% (M5) ISO ePM1 >= 50%
(F7)
Kanalmaß : 370 mm x 150 mm
Breite : 1.309 mm
Höhe : 324 mm
Tiefe : 1.335 mm
Breite mit Verpackung : 1.428 mm
Höhe mit Verpackung : 589 mm
Tiefe mit Verpackung : 1.555 mm
Wandstärke : 40 mm
Wärmebereitstellungsgrad : 80,5 %
Wärmetauscherbauart : Kreuz-Gegenstrom
Schalldruckpegel Gehäuseabstrahlung : 35 dB(A) (Abstand
3 m)
Verpackungseinheit : 1 Stück
Sortiment : X
GTIN (EAN) : 4012799321002
Hersteller: MAICO
RLT FLAT 700 M4007H L Mode 5 Zentrales
raumlufttechnisches Kompaktgerät, flach
Artikelnummer: 0040.2901
Menge: 1,000 Stck

**10.552 RLT FLAT Zentrales raumlufttechnisches Kompaktgerät, flach Zentrales raumlufttechnisches Kompaktgerät mit Wärmerückgewinnung in f**
Sehr flache Bauweise.
Modulares System.
In Anlehnung an VDI 6022.
Modbus BACnet.
Optionales Railsystem für einfache Revision.
Betriebsmodus Mode 5: Bedarfsgeführt,
volumenstromkonstant über integrierten CO2-Sensor
parametriert.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 200 m3/h / 800 m3/h
Fördervolumen nominal : 700 m3/h
Drehzahl : 3.700 1/min
Luftrichtung : Be- und Entlüftung
Spannungsart : Wechselstrom
Bemessungsspannung : 400 V
Netzfrequenz : 50 Hz
Nennleistung : 250 W
Leistungsaufnahme nach DIN EN 13141-7 (A7) : 250 W
Schutzart : IP 20
Einbauort : Decke
Material : Metall
Farbe : telegrau, ähnlich RAL 7047
Gewicht : 84 kg
Gewicht mit Verpackung : 126 kg
Filterart : Plisseefilter
Filterklasse : ISO ePM10 >= 50% (M5) ISO ePM1 >= 50%
(F7)
Kanalmaß : 370 mm x 150 mm
Breite : 1.309 mm
Höhe : 324 mm
Tiefe : 1.335 mm
Breite mit Verpackung : 1.428 mm
Höhe mit Verpackung : 589 mm
Tiefe mit Verpackung : 1.555 mm
Wandstärke : 40 mm
Wärmebereitstellungsgrad : 80,5 %
Wärmetauscherbauart : Kreuz-Gegenstrom
Schalldruckpegel Gehäuseabstrahlung : 35 dB(A) (Abstand
3 m)
Verpackungseinheit : 1 Stück
Sortiment : X
GTIN (EAN) : 4012799321057
Hersteller: MAICO
RLT FLAT 700 M4007H R Mode 5 Zentrales
raumlufttechnisches Kompaktgerät, flach
Artikelnummer: 0040.2906
Menge: 1,000 Stck

**10.553 RLT FLAT Zentrales raumlufttechnisches Kompaktgerät, flach Zentrales raumlufttechnisches Kompaktgerät mit Wärmerückgewinnung in f**
Sehr flache Bauweise.
Modulares System.
In Anlehnung an VDI 6022.
Modbus BACnet.
Optionales Railsystem für einfache Revision.
Betriebsmodus Mode 5: Bedarfsgeführt,
volumenstromkonstant über integrierten CO2-Sensor
parametriert.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 300 m3/h / 1.400 m3/h
Fördervolumen nominal : 1200 m3/h
Drehzahl : 2.950 1/min
Luftrichtung : Be- und Entlüftung
Spannungsart : Wechselstrom
Bemessungsspannung : 400 V
Netzfrequenz : 50 Hz
Nennleistung : 530 W
Leistungsaufnahme nach DIN EN 13141-7 (A7) : 527 W
Schutzart : IP 20
Einbauort : Decke
Material : Metall
Farbe : telegrau, ähnlich RAL 7047
Gewicht : 132 kg
Gewicht mit Verpackung : 176 kg
Filterart : Plisseefilter
Filterklasse : ISO ePM10 >= 50% (M5) ISO ePM1 >= 50%
(F7)
Kanalmaß : 500 mm x 200 mm
Breite : 1.405 mm
Höhe : 365 mm
Tiefe : 1.425 mm
Breite mit Verpackung : 1.524 mm
Höhe mit Verpackung : 630 mm
Tiefe mit Verpackung : 1.645 mm
Wandstärke : 40 mm
Wärmebereitstellungsgrad : 80,1 %
Wärmetauscherbauart : Kreuz-Gegenstrom
Schalldruckpegel Gehäuseabstrahlung : 42 dB(A) (Abstand
3 m)
Verpackungseinheit : 1 Stück
Sortiment : X
GTIN (EAN) : 4012799321019
Hersteller: MAICO
RLT FLAT 1200 M4012H L Mode 5 Zentrales
raumlufttechnisches Kompaktgerät, flach
Artikelnummer: 0040.2902
Menge: 1,000 Stck

**10.554 RLT FLAT Zentrales raumlufttechnisches Kompaktgerät, flach Zentrales raumlufttechnisches Kompaktgerät mit Wärmerückgewinnung in f**
Sehr flache Bauweise.
Modulares System.
In Anlehnung an VDI 6022.
Modbus BACnet.
Optionales Railsystem für einfache Revision.
Betriebsmodus Mode 5: Bedarfsgeführt,
volumenstromkonstant über integrierten CO2-Sensor
parametriert.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 300 m3/h / 1.400 m3/h
Fördervolumen nominal : 1200 m3/h
Drehzahl : 2.950 1/min
Luftrichtung : Be- und Entlüftung
Spannungsart : Wechselstrom
Bemessungsspannung : 400 V
Netzfrequenz : 50 Hz
Nennleistung : 530 W
Leistungsaufnahme nach DIN EN 13141-7 (A7) : 527 W
Schutzart : IP 20
Einbauort : Decke
Material : Metall
Farbe : telegrau, ähnlich RAL 7047
Gewicht : 132 kg
Gewicht mit Verpackung : 176 kg
Filterart : Plisseefilter
Filterklasse : ISO ePM10 >= 50% (M5) ISO ePM1 >= 50%
(F7)
Kanalmaß : 500 mm x 200 mm
Breite : 1.405 mm
Höhe : 365 mm
Tiefe : 1.425 mm
Breite mit Verpackung : 1.524 mm
Höhe mit Verpackung : 630 mm
Tiefe mit Verpackung : 1.645 mm
Wandstärke : 40 mm
Wärmebereitstellungsgrad : 80,1 %
Wärmetauscherbauart : Kreuz-Gegenstrom
Schalldruckpegel Gehäuseabstrahlung : 42 dB(A) (Abstand
3 m)
Verpackungseinheit : 1 Stück
Sortiment : X
GTIN (EAN) : 4012799321064
Hersteller: MAICO
RLT FLAT 1200 M4012H R Mode 5 Zentrales
raumlufttechnisches Kompaktgerät, flach
Artikelnummer: 0040.2907
Menge: 1,000 Stck

**10.555 RLT FLAT Zentrales raumlufttechnisches Kompaktgerät, flach Zentrales raumlufttechnisches Kompaktgerät mit Wärmerückgewinnung in f**
Sehr flache Bauweise.
Modulares System.
In Anlehnung an VDI 6022.
Modbus BACnet.
Optionales Railsystem für einfache Revision.
Betriebsmodus Mode 5: Bedarfsgeführt,
volumenstromkonstant über integrierten CO2-Sensor
parametriert.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 400 m3/h / 2.300 m3/h
Fördervolumen nominal : 2000 m3/h
Drehzahl : 2.700 1/min
Luftrichtung : Be- und Entlüftung
Spannungsart : Wechselstrom
Bemessungsspannung : 400 V
Netzfrequenz : 50 Hz
Nennleistung : 750 W
Leistungsaufnahme nach DIN EN 13141-7 (A7) : 752 W
Schutzart : IP 20
Einbauort : Decke
Material : Metall
Farbe : telegrau, ähnlich RAL 7047
Gewicht : 196 kg
Gewicht mit Verpackung : 240 kg
Filterart : Plisseefilter
Filterklasse : ISO ePM10 >= 50% (M5) ISO ePM1 >= 50%
(F7)
Kanalmaß : 650 mm x 230 mm
Breite : 1.704 mm
Höhe : 406 mm
Tiefe : 1.817 mm
Breite mit Verpackung : 1.824 mm
Höhe mit Verpackung : 671 mm
Tiefe mit Verpackung : 2.037 mm
Wandstärke : 40 mm
Wärmebereitstellungsgrad : 81,4 %
Wärmetauscherbauart : Kreuz-Gegenstrom
Schalldruckpegel Gehäuseabstrahlung : 39 dB(A) (Abstand
3 m)
Verpackungseinheit : 1 Stück
Sortiment : X
GTIN (EAN) : 4012799321026
Hersteller: MAICO
RLT FLAT 2000 M4020H L Mode 5 Zentrales
raumlufttechnisches Kompaktgerät, flach
Artikelnummer: 0040.2903
Menge: 1,000 Stck

**10.556 RLT FLAT Zentrales raumlufttechnisches Kompaktgerät, flach Zentrales raumlufttechnisches Kompaktgerät mit Wärmerückgewinnung in f**
Sehr flache Bauweise.
Modulares System.
In Anlehnung an VDI 6022.
Modbus BACnet.
Optionales Railsystem für einfache Revision.
Betriebsmodus Mode 5: Bedarfsgeführt,
volumenstromkonstant über integrierten CO2-Sensor
parametriert.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 400 m3/h / 2.300 m3/h
Fördervolumen nominal : 2000 m3/h
Drehzahl : 2.700 1/min
Luftrichtung : Be- und Entlüftung
Spannungsart : Wechselstrom
Bemessungsspannung : 400 V
Netzfrequenz : 50 Hz
Nennleistung : 750 W
Leistungsaufnahme nach DIN EN 13141-7 (A7) : 752 W
Schutzart : IP 20
Einbauort : Decke
Material : Metall
Farbe : telegrau, ähnlich RAL 7047
Gewicht : 196 kg
Gewicht mit Verpackung : 240 kg
Filterart : Plisseefilter
Filterklasse : ISO ePM10 >= 50% (M5) ISO ePM1 >= 50%
(F7)
Kanalmaß : 650 mm x 230 mm
Breite : 1.704 mm
Höhe : 406 mm
Tiefe : 1.817 mm
Breite mit Verpackung : 1.824 mm
Höhe mit Verpackung : 671 mm
Tiefe mit Verpackung : 2.037 mm
Wandstärke : 40 mm
Wärmebereitstellungsgrad : 81,4 %
Wärmetauscherbauart : Kreuz-Gegenstrom
Schalldruckpegel Gehäuseabstrahlung : 39 dB(A) (Abstand
3 m)
Verpackungseinheit : 1 Stück
Sortiment : X
GTIN (EAN) : 4012799321071
Hersteller: MAICO
RLT FLAT 2000 M4020H R Mode 5 Zentrales
raumlufttechnisches Kompaktgerät, flach
Artikelnummer: 0040.2908
Menge: 1,000 Stck

**10.557 RLT FLAT Zentrales raumlufttechnisches Kompaktgerät, flach Zentrales raumlufttechnisches Kompaktgerät mit Wärmerückgewinnung in f**
Sehr flache Bauweise.
Modulares System.
In Anlehnung an VDI 6022.
Modbus BACnet.
Optionales Railsystem für einfache Revision.
Betriebsmodus Mode 5: Bedarfsgeführt,
volumenstromkonstant über integrierten CO2-Sensor
parametriert.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Linksausführung: Zuluft- und
Abluftanschluss links
Fördervolumen : 400 m3/h / 3.000 m3/h
Fördervolumen nominal : 2700 m3/h
Drehzahl : 2.905 1/min
Luftrichtung : Be- und Entlüftung
Spannungsart : Wechselstrom
Bemessungsspannung : 400 V
Netzfrequenz : 50 Hz
Nennleistung : 750 W
Leistungsaufnahme nach DIN EN 13141-7 (A7) : 752 W
Schutzart : IP 20
Einbauort : Decke
Material : Metall
Farbe : telegrau, ähnlich RAL 7047
Gewicht : 283 kg
Gewicht mit Verpackung : 333 kg
Filterart : Plisseefilter
Filterklasse : ISO ePM10 >= 50% (M5) ISO ePM1 >= 50%
(F7)
Kanalmaß : 700 mm x 290 mm
Breite : 2.053 mm
Höhe : 488 mm
Tiefe : 1.899 mm
Breite mit Verpackung : 2.174 mm
Höhe mit Verpackung : 753 mm
Tiefe mit Verpackung : 2.119 mm
Wandstärke : 40 mm
Wärmebereitstellungsgrad : 81,5 %
Wärmetauscherbauart : Kreuz-Gegenstrom
Schalldruckpegel Gehäuseabstrahlung : 45 dB(A) (Abstand
3 m)
Verpackungseinheit : 1 Stück
Sortiment : X
GTIN (EAN) : 4012799321033
Hersteller: MAICO
RLT FLAT 2700 M4027H L Mode 5 Zentrales
raumlufttechnisches Kompaktgerät, flach
Artikelnummer: 0040.2904
Menge: 1,000 Stck

**10.558 RLT FLAT Zentrales raumlufttechnisches Kompaktgerät, flach Zentrales raumlufttechnisches Kompaktgerät mit Wärmerückgewinnung in f**
Sehr flache Bauweise.
Modulares System.
In Anlehnung an VDI 6022.
Modbus BACnet.
Optionales Railsystem für einfache Revision.
Betriebsmodus Mode 5: Bedarfsgeführt,
volumenstromkonstant über integrierten CO2-Sensor
parametriert.
Merkmale:
RLT FLAT Kompaktgerät mit PWT. Wärmerückgewinnung >
80%.
Anschlussfertig mit integriertem Controller und
automatischem Bypass.
Leicht revisionierbar durch großzügig öffenbare und
abnehmbare Revisionstüren.
Geräteklassifikation A1 nach DIN 4102 (nicht brennbar),
ErP- konform, VDI 6022 konform.
Einhaltung folgender Richtlinien: Maschinenrichtlinie
2006/42/EC (Niederspannungsrichtlinie enthalten),
EMV-Richtlinie 2014/30/EU, Ecodesign-Richtlinie
2009/125/EC (Regulierung Nr. 1253/2014 - LOT6) ,RoHS 2
Richtlinie 2011/65/EU.
Einsatzbereich:
Gewerbe, Öffentliche Gebäude, z.B. Schulen und
Kindergärten, Büro- und Wohnungsbau sowie Sportstätten.
Gehäuse:
Kompaktbauweise als rahmenlose, wärmebrückenoptimierte
Stahlblechkonstruktion mit 40 mm Mineralwolldämmung,
außen pulverbeschichtet in RAL 7016.
Revisionierbar von der Unterseite.
Geräteklassifikation A1 nach DIN 4102 (nicht brennbar).
Die Außenpaneele sind pulverbeschichtet in RAL 7047.
Innenseite:
Verzinktes Stahlblech.
Glatte Innenoberflächen.
Verdeckt verlegte elektrische Leitungen.
Separates außenliegendes Technikfach, in dem die
elektrischen Komponenten und die Regelung untergebracht
sind.
Großzügig bemessene Revisionsöffnungen ermöglichen
einen einfachen Zugang zu den Filtern und allen
weiteren internen Komponenten bei Wartungsarbeiten.
Die Revisionstüren sind mit druckadaptiver Dichtung zur
Anpassung an die Druckverhältnisse im Gerät
ausgestattet.
Kondensatwanne aus Edelstahl mit allseitigem Gefälle
zum sicheren Ablauf des Kondensats, alle weiteren
Einbauteile sind aus verzinktem Stahl, Aluminium oder
Edelstahl und somit hygienisch im Sinne der VDI 6022.
Montagewinkel zur Deckenmontage mit Gewindestangen M10
sind seitlich am Gerät befestigt.
Ventilatoren:
Direkt angetriebene, einseitig saugende
EC-Radialventilatoren mit rückwärts gekrümmten
Laufradschaufeln aus Verbundwerkstoff für optimierten
Wirkungsgrad und minimierten Geräuschpegel.
Wartungsfreie, abgedichtete Kugellager mit
Langzeitschmierung.
Befestigt direkt in Frontkammer, herausziehbar zur
vollständigen Reinigbarkeit nach VDI 6022.
Laufrad aus hochfesten Verbundwerkstoffen mit
strömungsoptimierter Einströmdüse aus verzinktem
Stahlblech mit Druckmessstutzen.
Statisch und dynamisch gewuchtetes Laufrad gemäß DIN
ISO 2190-11.
Schwingungsgeprüft in Anlehnung an die ISO 14694, max.
Schwingstärke beträgt 3,5 mm/s.
EC-Außenläufermotor mit integrierter
Steuerungselektronik ohne Seltene-Erden Magnete mit
hocheffizienter elektronischer Kommutierung (EC),
integrierter thermischer Abschaltung und
Drehzahlregelung.
Die EC-Technologie ist eine ökologische Lösung, welche
einen niedrigen Energieverbrauch für Steuerung,
Kontrolle und Regelung des Betriebspunktes bei
Volumenströmen von 10 bis 100 % garantiert. Dies
begünstigt einen niedrigen Geräuschpegel für besseren
akustischen Komfort.
Integrierter Blockierschutz, Phasenausfallerkennung,
Sanftanlauf, Übertemperaturschutz Elektronik,
Motorunterspannungsausfallerkennung,
Leistungsbegrenzung, Motorstrombegrenzung.
Die Ventilatoren erfüllen die aktuellen EMV-Richtlinien
und Anforderungen bezüglich Netzrückwirkungen und
EMV-Störfestigkeit.
Schutzart des Ventilators: IP 55, Isolationsklasse "F",
Feuchte- (F) / Umweltschutzklasse (H) H1.Die
Wirkungsklasse des Motors übertrifft die Klasse IE4.
Zur einfachen Wartung sind die Ventilatoren auf
Auszügen befestigt.
Wärmerückgewinnung:
Hocheffizienter Gegenstrom-Plattenwärmetauscher.
Wirkungsgrad > 80 % nach DIN EN 13141-7.
Die Außenluft- und Abluftströme werden getrennt über
parallel angeordnete Lamellen im Gegenstromprinzip
aneinander vorbeigeführt.
Der integrierte Bypass im Außenluft- / Zuluftstrom
angeordnet sichert den Einfrierschutz im
Frostschutzfall und dient der freien Kühlung im
Sommerfall.
Kondensatwanne:
Hygienisch einwandfreier Kondensatablauf im Gerät durch
Edelstahlkondensatwanne mit allseitigem Gefälle,
lasergeschweißt. Komplett unter dem Wärmetauscher
platziert.
Bypassklappe:
Bypassklappe zur freien Kühlung und zum Frostschutz.
Handverstellung mit Drucktaste möglich.
Der Antrieb ist überlastsicher und wartungsfrei.
Leistungsverbrauch im Betrieb 1.5 W; Leistungsverbrauch
in Ruhestellung 0.4 W.
Klappenantrieb sowie Zahnräder außerhalb des Luftstroms
angeordnet, dadurch für erhöhte Hygienebedingungen nach
VDI 6022 geeignet.
Energiesparender fertig verdrahteter Klappenantrieb.
Der integrierte Bypass, im Außenluft- / Zuluftstrom
angeordnet, sichert den Einfrierschutz im
Frostschutzfall und dient der freien Kühlung im
Sommerfall.
Wenn das Gerät mit einer elektrischen Vorheizung
ausgestattet ist, wählt die Regelung automatisch die
optimale Lösung.
Im Sommerfall regelt der Bypass durch Modulation auf
die eingestellte Zulufttemperatur.
Filter:
Das Wärmerückgewinnungsgerät ist standardmäßig mit
einem hocheffizienten ePM1 50 % Paneefilter am
Außenlufteingang und einem ePM10 50 % Paneelfilter am
Ablufteingang ausgestattet.
Die Filter werden stets vor den jeweiligen Bauteilen
angebracht, um deren Schutz zu gewährleisten.
Filtermeldung via Druckdifferenzmessung am
Außenluftfilter und am Abluftfilter.
Kanalanschluss:
Rechteckige Kanalanschlüsse für den Anschluss von
Rechteckkanal mit 20 mm Profil.
Das Profil ist mit einem Dichtungsband zu ergänzen.
Anschlussgröße gemäß technischen Daten.
Übergangsadapter von eckig auf rund sind als Zubehör
erhältlich.
Absperrklappen für Außenluft und Fortluft:
Außenluft- und Fortluftklappen im Aluminiumgehäuse mit
Zahnradgetriebe und gegenläufig gekoppelten,
kunststoffgelagerten Profillamellen aus Aluminium mit
Dichtlippe, Dichtigkeitsklasse 2 gemäß DIN EN 1751.
Klappenantrieb sowie Zahnräder, außerhalb des
Luftstroms angeordnet, sind dadurch für erhöhte
Hygienebedingungen nach VDI 6022 geeignet.
Außenluft- und Fortluftklappen sind optional
bestellbar. Die Klappen werden bei Bestellung
werkseitig außen am Geräterahmen montiert und der
Stellmotor elektrisch angeschlossen.
Anschlussgröße gemäß technischen Daten.
Technikfach:
Separates, seitlich angebrachtes Technikfach, in dem
die elektrischen Komponenten und die Regelung
untergebracht sind. Zugang von schräg unten möglich.
Kabelenden innerhalb des Technikfaches mit eindeutiger
Nummerierung mittels Kabelkennzeichnung an jedem
Anschlusspunkt und in beiliegenden Anschlussplan zur
verwechslungsfreien Zuordnung.
Kabelanschluss:
Plug Play Anschluss: 5-poliger Anschluss am Klemmblock
innerhalb des separaten, abschließbaren Technikfaches.
Bemessungsspannung gemäß technischen Daten.
Empfohlener Fehlerstromschutzschalter: Klasse B oder
B+, Auslösefehlerstrom siehe technische Daten.
Empfohlene Sicherungen für Netzanschluss: D-Typ
"träge"; D-10.000 A - AC3.
Elektrische Verdrahtung:
Industriell gefertigter Kabelbaum, übersichtliche
Leitungsverlegung und ungehinderter Zugang zu den
Komponenten bei Wartung sowie beste
Reinigungsmöglichkeit der Oberflächen.
Kabelenden innerhalb des Technikfaches mit eindeutiger
Nummerierung mittels Kabelkennzeichnung an jedem
Anschlusspunkt und in beiliegenden Anschlussplan zur
verwechslungsfreien Zuordnung.
Aufgeräumte Kabelverlegung zu den Komponenten innerhalb
des Gerätes.
Regelung:
Vollintegrierte, komplett verkabelte Regeleinheit inkl.
allpolig trennenden Hauptschalter. Regeleinheit in
Technikfach integriert.
Integrierte Sicherungselemente für sämtliche auf das
Lüftungsgerät abgestimmte Steuer- und
Regelungsfunktionen:
Motorschutzschalter mit Phasenausfallerkennung
Kurzschluss-Schutz mit magnetischem Kurzschlussauslöser
Leitungsschutzschalter 230 V,
Auslösecharakteristikklasse C
IG-Reparaturschalter, 4-phasig, IP 54, CE-konform
Gewährleistung der elektrischen Sicherheit gem.
folgender Richtlinien:
Maschinenrichtlinie 2006/42/EC
(Niederspannungsrichtlinie enthalten)
EMV-Richtlinie 2014/30/EU sowie komplette
Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
Ferienpläne haben gegenüber anderen Zeitplänen Vorrang.
8 verschiedene Menüs stehen zur Verfügung, eines für  0
jeden Wochentag und ein zusätzliches für Ferien.
Ferienpläne haben gegenüber anderen Wochentagzeitplänen
Vorrang.
Jeder Wochentagzeitplan verfügt über bis zu zwei
individuelle Nutzungszeiten.
Tägliche individuelle Zeitprogramme für Stufe 2 und
Stufe 1 verfügbar, mit jeweils bis zu zwei
Nutzungszeiten.
Betriebsart / Modus:
Der integrierte Regler wird werkseitig auf die
bestellte Betriebsart (Modus) parametriert.
Bei der Gerätebestellung muss der erforderliche
Betriebsmodus definiert sein. Dadurch wird eine
zuverlässige Betriebsart sichergestellt da vor Ort
keine Eingriffe ins Gerät erforderlich sind.
Parametriert auf: siehe Modus gemäß technischen Daten.
Alarmmeldung:
Alarme werden in der Alarmliste protokolliert.
Die Liste zeigt die Art des Alarms, Datum und Zeit und
den Alarmtyp.
Sprachen:
Deutsch, Französisch, Russisch, Niederländisch,
Englisch, Schwedisch.
Schnittstellen:
Folgende Schnittstellen zur Integration in die
Gebäudeleittechnik stehen serienmäßig zur Verfügung:
Ethernet-Schnittstelle für:
Modbus TCP/IP- Protokoll
BACnet/IP: BACnet-AAC (Advanced Application Controller)
-Protokoll
RS 485 Schnittstelle für:
Modbus RTU
Bedienmodul:
Zur Bedienung liegt dem RLT-Gerät ein Bedienmodul zur
Wandmontage / Gerätemontage bei.
Das Bedienmodul ist kabelgebunden und verfügt über ein
vierzeiliges, hintergrundbeleuchtetes LCD-Display.
Technische Daten
Ausführung : Rechtsausführung: Zuluft- und
Abluftanschluss rechts
Fördervolumen : 400 m3/h / 3.000 m3/h
Fördervolumen nominal : 2700 m3/h
Drehzahl : 2.905 1/min
Luftrichtung : Be- und Entlüftung
Spannungsart : Wechselstrom
Bemessungsspannung : 400 V
Netzfrequenz : 50 Hz
Nennleistung : 750 W
Leistungsaufnahme nach DIN EN 13141-7 (A7) : 752 W
Schutzart : IP 20
Einbauort : Decke
Material : Metall
Farbe : telegrau, ähnlich RAL 7047
Gewicht : 283 kg
Gewicht mit Verpackung : 333 kg
Filterart : Plisseefilter
Filterklasse : ISO ePM10 >= 50% (M5) ISO ePM1 >= 50%
(F7)
Kanalmaß : 700 mm x 290 mm
Breite : 2.053 mm
Höhe : 488 mm
Tiefe : 1.899 mm
Breite mit Verpackung : 2.174 mm
Höhe mit Verpackung : 753 mm
Tiefe mit Verpackung : 2.119 mm
Wandstärke : 40 mm
Wärmebereitstellungsgrad : 81,5 %
Wärmetauscherbauart : Kreuz-Gegenstrom
Schalldruckpegel Gehäuseabstrahlung : 45 dB(A) (Abstand
3 m)
Verpackungseinheit : 1 Stück
Sortiment : X
GTIN (EAN) : 4012799321088
Hersteller: MAICO
RLT FLAT 2700 M4027H R Mode 5 Zentrales
raumlufttechnisches Kompaktgerät, flach
Artikelnummer: 0040.2909
Menge: 1,000 Stck

**10.559 ALZ M400 Mehrpreis für Alu-Zink-Beschichtung Mehrpreis für Alu-Zink-Beschichtung, optional, verbessert die Korrosio**
Merkmale :
Mehrpreis für Alu-Zink-Beschichtung, optional für alle
RLT FLAT Geräte.
Bestellung mit RLT FLAT Zentralgerät notwendig.
Beschichtung schützt vor Korrosion.
Beschichtung auf der Innenseite der Geräte.
Technische Daten
Einbauort : im Gerät
Material : Alu-Zink
Farbe : Alu-Zink
Gewicht : 1 kg
Gewicht mit Verpackung : 1 kg
Breite : 1 mm
Höhe : 1 mm
Tiefe : 1 mm
Breite mit Verpackung : 1 mm
Höhe mit Verpackung : 1 mm
Tiefe mit Verpackung : 1 mm
Verpackungseinheit : 1 Stück
Sortiment : X
GTIN (EAN) : 4012799321903
Hersteller: MAICO
ALZ M4004 Mehrpreis für Alu-Zink-Beschichtung
Artikelnummer: 0043.2891
Menge: 1,000 Stck

**10.560 ALZ M400 Mehrpreis für Alu-Zink-Beschichtung Mehrpreis für Alu-Zink-Beschichtung, optional, verbessert die Korrosio**
Merkmale :
Mehrpreis für Alu-Zink-Beschichtung, optional für alle
RLT FLAT Geräte.
Bestellung mit RLT FLAT Zentralgerät notwendig.
Beschichtung schützt vor Korrosion.
Beschichtung auf der Innenseite der Geräte.
Technische Daten
Einbauort : im Gerät
Material : Alu-Zink
Farbe : Alu-Zink
Gewicht : 1 kg
Gewicht mit Verpackung : 1 kg
Breite : 1 mm
Höhe : 1 mm
Tiefe : 1 mm
Breite mit Verpackung : 1 mm
Höhe mit Verpackung : 1 mm
Tiefe mit Verpackung : 1 mm
Verpackungseinheit : 1 Stück
Sortiment : X
GTIN (EAN) : 4012799321910
Hersteller: MAICO
ALZ M4007 Mehrpreis für Alu-Zink-Beschichtung
Artikelnummer: 0043.2892
Menge: 1,000 Stck

**10.561 ALZ M401 Mehrpreis für Alu-Zink-Beschichtung Mehrpreis für Alu-Zink-Beschichtung, optional, verbessert die Korrosio**
Merkmale :
Mehrpreis für Alu-Zink-Beschichtung, optional für alle
RLT FLAT Geräte.
Bestellung mit RLT FLAT Zentralgerät notwendig.
Beschichtung schützt vor Korrosion.
Beschichtung auf der Innenseite der Geräte.
Technische Daten
Einbauort : im Gerät
Material : Alu-Zink
Farbe : Alu-Zink
Gewicht : 1 kg
Gewicht mit Verpackung : 1 kg
Breite : 1 mm
Höhe : 1 mm
Tiefe : 1 mm
Breite mit Verpackung : 1 mm
Höhe mit Verpackung : 1 mm
Tiefe mit Verpackung : 1 mm
Verpackungseinheit : 1 Stück
Sortiment : X
GTIN (EAN) : 4012799321927
Hersteller: MAICO
ALZ M4012 Mehrpreis für Alu-Zink-Beschichtung
Artikelnummer: 0043.2893
Menge: 1,000 Stck

**10.562 ALZ M402 Mehrpreis für Alu-Zink-Beschichtung Mehrpreis für Alu-Zink-Beschichtung, optional, verbessert die Korrosio**
Merkmale :
Mehrpreis für Alu-Zink-Beschichtung, optional für alle
RLT FLAT Geräte.
Bestellung mit RLT FLAT Zentralgerät notwendig.
Beschichtung schützt vor Korrosion.
Beschichtung auf der Innenseite der Geräte.
Technische Daten
Einbauort : im Gerät
Material : Alu-Zink
Farbe : Alu-Zink
Gewicht : 1 kg
Gewicht mit Verpackung : 1 kg
Breite : 1 mm
Höhe : 1 mm
Tiefe : 1 mm
Breite mit Verpackung : 1 mm
Höhe mit Verpackung : 1 mm
Tiefe mit Verpackung : 1 mm
Verpackungseinheit : 1 Stück
Sortiment : X
GTIN (EAN) : 4012799321934
Hersteller: MAICO
ALZ M4020 Mehrpreis für Alu-Zink-Beschichtung
Artikelnummer: 0043.2894
Menge: 1,000 Stck

**10.563 ALZ M402 Mehrpreis für Alu-Zink-Beschichtung Mehrpreis für Alu-Zink-Beschichtung, optional, verbessert die Korrosio**
Merkmale :
Mehrpreis für Alu-Zink-Beschichtung, optional für alle
RLT FLAT Geräte.
Bestellung mit RLT FLAT Zentralgerät notwendig.
Beschichtung schützt vor Korrosion.
Beschichtung auf der Innenseite der Geräte.
Technische Daten
Einbauort : im Gerät
Material : Alu-Zink
Farbe : Alu-Zink
Gewicht : 1 kg
Gewicht mit Verpackung : 1 kg
Breite : 1 mm
Höhe : 1 mm
Tiefe : 1 mm
Breite mit Verpackung : 1 mm
Höhe mit Verpackung : 1 mm
Tiefe mit Verpackung : 1 mm
Verpackungseinheit : 1 Stück
Sortiment : X
GTIN (EAN) : 4012799321941
Hersteller: MAICO
ALZ M4027 Mehrpreis für Alu-Zink-Beschichtung
Artikelnummer: 0043.2895
Menge: 1,000 Stck

**10.564 RLT 1200 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Linksausführung: Zuluft- und
Abluftanschluss links / Standard/ohne Heizregister
Fördervolumen : 150 m3/h / 1.950 m3/h
Fördervolumen nominal : 1.200 m3/h
ErP / LOT 6 : NRVU / BVU, SFPint 942 (W/(m3/s))
Modus : Druckkonstant
Bemessungsspannung : 400 V/~3/N/PE
Netzfrequenz : 50 Hz
IMax Gerät : 5,1 A
Schutzart : IP 44
Empfohlene Sicherung Gerät : 16 A
Leistungsaufnahme nominal : 314 W
Anmerkung Leistungsaufnahme nominal : gegen 200 Pa
extern
Einbauort : innen / außen
Material : Metall
Material Gehäuse : Stahlblech, verzinkt
Gehäusedämmung : 45 mm Steinwolle (70 kg/m3),
Klassifizierung A1 nach DIN 4102
Farbe : telegrau, ähnlich RAL 7047
Gewicht : 289 kg
Gewicht mit Verpackung : 424 kg
Filterart : Plisseefilter
Filterklasse : ISO ePM10 >= 50% (M5) ISO ePM1 >= 50%
(F7)
Brandschutz : Brandschutzklasse A1
Anschlussdurchmesser Kondensatablauf : 3/4"
Stutzenhöhe saugseitig : 490 mm
Stutzenbreite saugseitig : 460 mm
Stutzendurchmesser saugseitig :
Stutzendurchmesser saugseitig alt. : 315 mm
Stutzenhöhe druckseitig : 490 mm
Stutzenbreite druckseitig : 460 mm
Stutzendurchmesser druckseitig :
Stutzendurchmesser druckseitig alt. : 315 mm
Breite : 2.190 mm
Höhe : 780 mm
Tiefe : 1.395 mm
Breite mit Verpackung : 2.310 mm
Höhe mit Verpackung : 940 mm
Tiefe mit Verpackung : 1.350 mm
Umgebungstemperatur : -20  C bis 40  C
Wärmetauscherbauart : Kreuz-Gegenstrom
Wirkungsgrad : 81,5% nominal nach ErP (ohne
Kondensation)
EN 1886 Klassifikation : T2/TB2/L2/D1/F9
Verpackungseinheit : 1 Stück
Sortiment : X
GTIN (EAN) : 4012799981442
Hersteller: MAICO
RLT 1200 MV4512HL-Mode 3 Zentrales raumlufttechnisches
Kompaktgerät
Artikelnummer: 0040.2500
Menge: 1,000 Stck

**10.565 RLT 1200 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Rechtsausführung: Zuluft- und
Abluftanschluss rechts / Standard/ohne Heizregister
Fördervolumen : 150 m3/h / 1.950 m3/h
Fördervolumen nominal : 1.200 m3/h
ErP / LOT 6 : NRVU / BVU, SFPint 942 (W/(m3/s))
Modus : Druckkonstant
Bemessungsspannung : 400 V/~3/N/PE
Netzfrequenz : 50 Hz
IMax Gerät : 5,1 A
Schutzart : IP 44
Empfohlene Sicherung Gerät : 16 A
Leistungsaufnahme nominal : 314 W
Anmerkung Leistungsaufnahme nominal : gegen 200 Pa
extern
Einbauort : innen / außen
Material : Metall
Material Gehäuse : Stahlblech, verzinkt
Gehäusedämmung : 45 mm Steinwolle (70 kg/m3),
Klassifizierung A1 nach DIN 4102
Farbe : telegrau, ähnlich RAL 7047
Gewicht : 289 kg
Gewicht mit Verpackung : 424 kg
Filterart : Plisseefilter
Filterklasse : ISO ePM10 >= 50% (M5) ISO ePM1 >= 50%
(F7)
Brandschutz : Brandschutzklasse A1
Anschlussdurchmesser Kondensatablauf : 3/4"
Stutzenhöhe saugseitig : 490 mm
Stutzenbreite saugseitig : 460 mm
Stutzendurchmesser saugseitig :
Stutzendurchmesser saugseitig alt. : 315 mm
Stutzenhöhe druckseitig : 490 mm
Stutzenbreite druckseitig : 460 mm
Stutzendurchmesser druckseitig :
Stutzendurchmesser druckseitig alt. : 315 mm
Breite : 2.190 mm
Höhe : 780 mm
Tiefe : 1.395 mm
Breite mit Verpackung : 2.310 mm
Höhe mit Verpackung : 940 mm
Tiefe mit Verpackung : 1.350 mm
Umgebungstemperatur : -20  C bis 40  C
Wärmetauscherbauart : Kreuz-Gegenstrom
Wirkungsgrad : 81,5% nominal nach ErP (ohne
Kondensation)
EN 1886 Klassifikation : T2/TB2/L2/D1/F9
Verpackungseinheit : 1 Stück
Sortiment : X
GTIN (EAN) : 4012799981503
Hersteller: MAICO
RLT 1200 MV4512HR-Mode 3 Zentrales raumlufttechnisches
Kompaktgerät
Artikelnummer: 0040.2506
Menge: 1,000 Stck

**10.566 RLT 1600 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Linksausführung: Zuluft- und
Abluftanschluss links / Standard/ohne Heizregister
Fördervolumen : 250 m3/h / 2.600 m3/h
Fördervolumen nominal : 1.600 m3/h
ErP / LOT 6 : NRVU / BVU, SFPint 1045 (W/(m3/s))
Modus : Druckkonstant
Bemessungsspannung : 400 V/~3/N/PE
Netzfrequenz : 50 Hz
IMax Gerät : 7,1 A
Schutzart : IP 44
Empfohlene Sicherung Gerät : 16 A
Leistungsaufnahme nominal : 464 W
Anmerkung Leistungsaufnahme nominal : gegen 200 Pa
extern
Einbauort : innen / außen
Material : Metall
Material Gehäuse : Stahlblech, verzinkt
Gehäusedämmung : 45 mm Steinwolle (70 kg/m3),
Klassifizierung A1 nach DIN 4102
Farbe : telegrau, ähnlich RAL 7047
Gewicht : 299 kg
Gewicht mit Verpackung : 435 kg
Filterart : Plisseefilter
Filterklasse : ISO ePM10 >= 50% (M5) ISO ePM1 >= 50%
(F7)
Brandschutz : Brandschutzklasse A1
Anschlussdurchmesser Kondensatablauf : 3/4"
Stutzenhöhe saugseitig : 490 mm
Stutzenbreite saugseitig : 460 mm
Stutzendurchmesser saugseitig :
Stutzendurchmesser saugseitig alt. : 400 mm
Stutzenhöhe druckseitig : 490 mm
Stutzenbreite druckseitig : 460 mm
Stutzendurchmesser druckseitig :
Stutzendurchmesser druckseitig alt. : 400 mm
Breite : 2.250 mm
Höhe : 780 mm
Tiefe : 1.395 mm
Breite mit Verpackung : 2.370 mm
Höhe mit Verpackung : 940 mm
Tiefe mit Verpackung : 1.350 mm
Umgebungstemperatur : -20  C bis 40  C
Wärmetauscherbauart : Kreuz-Gegenstrom
Wirkungsgrad : 80,1% nominal nach ErP (ohne
Kondensation)
EN 1886 Klassifikation : T2/TB2/L2/D1/F9
Verpackungseinheit : 1 Stück
Sortiment : X
GTIN (EAN) : 4012799981565
Hersteller: MAICO
RLT 1600 MV4516HL-Mode 3 Zentrales raumlufttechnisches
Kompaktgerät
Artikelnummer: 0040.2512
Menge: 1,000 Stck

**10.567 RLT 1600 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Rechtsausführung: Zuluft- und
Abluftanschluss rechts / Standard/ohne Heizregister
Fördervolumen : 250 m3/h / 2.600 m3/h
Fördervolumen nominal : 1.600 m3/h
ErP / LOT 6 : NRVU / BVU, SFPint 1045 (W/(m3/s))
Modus : Druckkonstant
Bemessungsspannung : 400 V/~3/N/PE
Netzfrequenz : 50 Hz
IMax Gerät : 7,1 A
Schutzart : IP 44
Empfohlene Sicherung Gerät : 16 A
Leistungsaufnahme nominal : 464 W
Anmerkung Leistungsaufnahme nominal : gegen 200 Pa
extern
Einbauort : innen / außen
Material : Metall
Material Gehäuse : Stahlblech, verzinkt
Gehäusedämmung : 45 mm Steinwolle (70 kg/m3),
Klassifizierung A1 nach DIN 4102
Farbe : telegrau, ähnlich RAL 7047
Gewicht : 299 kg
Gewicht mit Verpackung : 435 kg
Filterart : Plisseefilter
Filterklasse : ISO ePM10 >= 50% (M5) ISO ePM1 >= 50%
(F7)
Brandschutz : Brandschutzklasse A1
Anschlussdurchmesser Kondensatablauf : 3/4"
Stutzenhöhe saugseitig : 490 mm
Stutzenbreite saugseitig : 460 mm
Stutzendurchmesser saugseitig :
Stutzendurchmesser saugseitig alt. : 400 mm
Stutzenhöhe druckseitig : 490 mm
Stutzenbreite druckseitig : 460 mm
Stutzendurchmesser druckseitig :
Stutzendurchmesser druckseitig alt. : 400 mm
Breite : 2.250 mm
Höhe : 780 mm
Tiefe : 1.395 mm
Breite mit Verpackung : 2.370 mm
Höhe mit Verpackung : 940 mm
Tiefe mit Verpackung : 1.350 mm
Umgebungstemperatur : -20  C bis 40  C
Wärmetauscherbauart : Kreuz-Gegenstrom
Wirkungsgrad : 80,1% nominal nach ErP (ohne
Kondensation)
EN 1886 Klassifikation : T2/TB2/L2/D1/F9
Verpackungseinheit : 1 Stück
Sortiment : X
GTIN (EAN) : 4012799981626
Hersteller: MAICO
RLT 1600 MV4516HR-Mode 3 Zentrales raumlufttechnisches
Kompaktgerät
Artikelnummer: 0040.2518
Menge: 1,000 Stck

**10.568 RLT 2300 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Linksausführung: Zuluft- und
Abluftanschluss links / Standard/ohne Heizregister
Fördervolumen : 400 m3/h / 3.500 m3/h
Fördervolumen nominal : 2.300 m3/h
ErP / LOT 6 : NRVU / BVU, SFPint 987 (W/(m3/s))
Modus : Druckkonstant
Bemessungsspannung : 400 V/~3/N/PE
Netzfrequenz : 50 Hz
IMax Gerät : 3,7 A
Schutzart : IP 44
Empfohlene Sicherung Gerät : 16 A
Leistungsaufnahme nominal : 630 W
Anmerkung Leistungsaufnahme nominal : gegen 200 Pa
extern
Einbauort : innen / außen
Material : Metall
Material Gehäuse : Stahlblech, verzinkt
Gehäusedämmung : 45 mm Steinwolle (70 kg/m3),
Klassifizierung A1 nach DIN 4102
Farbe : telegrau, ähnlich RAL 7047
Gewicht : 377 kg
Gewicht mit Verpackung : 550 kg
Filterart : Plisseefilter
Filterklasse : ISO ePM10 >= 50% (M5) ISO ePM1 >= 50%
(F7)
Brandschutz : Brandschutzklasse A1
Anschlussdurchmesser Kondensatablauf : 3/4"
Stutzenhöhe saugseitig : 620 mm
Stutzenbreite saugseitig : 560 mm
Stutzendurchmesser saugseitig :
Stutzendurchmesser saugseitig alt. : 450 mm
Stutzenhöhe druckseitig : 620 mm
Stutzenbreite druckseitig : 560 mm
Stutzendurchmesser druckseitig :
Stutzendurchmesser druckseitig alt. : 450 mm
Breite : 2.395 mm
Höhe : 910 mm
Tiefe : 1.596 mm
Breite mit Verpackung : 2.515 mm
Höhe mit Verpackung : 1.070 mm
Tiefe mit Verpackung : 1.550 mm
Umgebungstemperatur : -20  C bis 40  C
Wärmetauscherbauart : Kreuz-Gegenstrom
Wirkungsgrad : 83,8% nominal nach ErP (ohne
Kondensation)
EN 1886 Klassifikation : T2/TB2/L2/D1/F9
Verpackungseinheit : 1 Stück
Sortiment : X
GTIN (EAN) : 4012799981688
Hersteller: MAICO
RLT 2300 MV4523HL-Mode 3 Zentrales raumlufttechnisches
Kompaktgerät
Artikelnummer: 0040.2524
Menge: 1,000 Stck

**10.569 RLT 2300 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Rechtsausführung: Zuluft- und
Abluftanschluss rechts / Standard/ohne Heizregister
Fördervolumen : 400 m3/h / 3.500 m3/h
Fördervolumen nominal : 2.300 m3/h
ErP / LOT 6 : NRVU / BVU, SFPint 987 (W/(m3/s))
Modus : Druckkonstant
Bemessungsspannung : 400 V/~3/N/PE
Netzfrequenz : 50 Hz
IMax Gerät : 3,7 A
Schutzart : IP 44
Empfohlene Sicherung Gerät : 16 A
Leistungsaufnahme nominal : 630 W
Anmerkung Leistungsaufnahme nominal : gegen 200 Pa
extern
Einbauort : innen / außen
Material : Metall
Material Gehäuse : Stahlblech, verzinkt
Gehäusedämmung : 45 mm Steinwolle (70 kg/m3),
Klassifizierung A1 nach DIN 4102
Farbe : telegrau, ähnlich RAL 7047
Gewicht : 377 kg
Gewicht mit Verpackung : 550 kg
Filterart : Plisseefilter
Filterklasse : ISO ePM10 >= 50% (M5) ISO ePM1 >= 50%
(F7)
Brandschutz : Brandschutzklasse A1
Anschlussdurchmesser Kondensatablauf : 3/4"
Stutzenhöhe saugseitig : 620 mm
Stutzenbreite saugseitig : 560 mm
Stutzendurchmesser saugseitig :
Stutzendurchmesser saugseitig alt. : 450 mm
Stutzenhöhe druckseitig : 620 mm
Stutzenbreite druckseitig : 560 mm
Stutzendurchmesser druckseitig :
Stutzendurchmesser druckseitig alt. : 450 mm
Breite : 2.395 mm
Höhe : 910 mm
Tiefe : 1.596 mm
Breite mit Verpackung : 2.515 mm
Höhe mit Verpackung : 1.070 mm
Tiefe mit Verpackung : 1.550 mm
Umgebungstemperatur : -20  C bis 40  C
Wärmetauscherbauart : Kreuz-Gegenstrom
Wirkungsgrad : 83,8% nominal nach ErP (ohne
Kondensation)
EN 1886 Klassifikation : T2/TB2/L2/D1/F9
Verpackungseinheit : 1 Stück
Sortiment : X
GTIN (EAN) : 4012799981749
Hersteller: MAICO
RLT 2300 MV4523HR-Mode 3 Zentrales raumlufttechnisches
Kompaktgerät
Artikelnummer: 0040.2530
Menge: 1,000 Stck

**10.570 RLT 4000 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Linksausführung: Zuluft- und
Abluftanschluss links / Standard/ohne Heizregister
Fördervolumen : 750 m3/h / 5.000 m3/h
Fördervolumen nominal : 4.000 m3/h
ErP / LOT 6 : NRVU / BVU, SFPint 1124 (W/(m3/s))
Modus : Druckkonstant
Bemessungsspannung : 400 V/~3/N/PE
Netzfrequenz : 50 Hz
IMax Gerät : 6,1 A
Schutzart : IP 44
Empfohlene Sicherung Gerät : 16 A
Leistungsaufnahme nominal : 1.248 W
Anmerkung Leistungsaufnahme nominal : gegen 200 Pa
extern
Einbauort : innen / außen
Material : Metall
Material Gehäuse : Stahlblech, verzinkt
Gehäusedämmung : 45 mm Steinwolle (70 kg/m3),
Klassifizierung A1 nach DIN 4102
Farbe : telegrau, ähnlich RAL 7047
Gewicht : 607 kg
Gewicht mit Verpackung : 820 kg
Filterart : Plisseefilter
Filterklasse : ISO ePM10 >= 50% (M5) ISO ePM1 >= 50%
(F7)
Brandschutz : Brandschutzklasse A1
Anschlussdurchmesser Kondensatablauf : 3/4"
Stutzenhöhe saugseitig : 940 mm
Stutzenbreite saugseitig : 680 mm
Stutzendurchmesser saugseitig :
Stutzendurchmesser saugseitig alt. : 630 mm
Stutzenhöhe druckseitig : 940 mm
Stutzenbreite druckseitig : 680 mm
Stutzendurchmesser druckseitig :
Stutzendurchmesser druckseitig alt. : 630 mm
Breite : 2.980 mm
Höhe : 1.230 mm
Tiefe : 1.795 mm
Breite mit Verpackung : 3.100 mm
Höhe mit Verpackung : 1.390 mm
Tiefe mit Verpackung : 1.750 mm
Umgebungstemperatur : -20  C bis 40  C
Wärmetauscherbauart : Kreuz-Gegenstrom
Wirkungsgrad : 83,2% nominal nach ErP (ohne
Kondensation)
EN 1886 Klassifikation : T2/TB2/L2/D1/F9
Verpackungseinheit : 1 Stück
Sortiment : X
GTIN (EAN) : 4012799981800
Hersteller: MAICO
RLT 4000 MV4540HL-Mode 3 Zentrales raumlufttechnisches
Kompaktgerät
Artikelnummer: 0040.2536
Menge: 1,000 Stck

**10.571 RLT 4000 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Rechtsausführung: Zuluft- und
Abluftanschluss rechts / Standard/ohne Heizregister
Fördervolumen : 750 m3/h / 5.000 m3/h
Fördervolumen nominal : 4.000 m3/h
ErP / LOT 6 : NRVU / BVU, SFPint 1124 (W/(m3/s))
Modus : Druckkonstant
Bemessungsspannung : 400 V/~3/N/PE
Netzfrequenz : 50 Hz
IMax Gerät : 6,1 A
Schutzart : IP 44
Empfohlene Sicherung Gerät : 16 A
Leistungsaufnahme nominal : 1.248 W
Anmerkung Leistungsaufnahme nominal : gegen 200 Pa
extern
Einbauort : innen / außen
Material : Metall
Material Gehäuse : Stahlblech, verzinkt
Gehäusedämmung : 45 mm Steinwolle (70 kg/m3),
Klassifizierung A1 nach DIN 4102
Farbe : telegrau, ähnlich RAL 7047
Gewicht : 607 kg
Gewicht mit Verpackung : 820 kg
Filterart : Plisseefilter
Filterklasse : ISO ePM10 >= 50% (M5) ISO ePM1 >= 50%
(F7)
Brandschutz : Brandschutzklasse A1
Anschlussdurchmesser Kondensatablauf : 3/4"
Stutzenhöhe saugseitig : 940 mm
Stutzenbreite saugseitig : 680 mm
Stutzendurchmesser saugseitig :
Stutzendurchmesser saugseitig alt. : 630 mm
Stutzenhöhe druckseitig : 940 mm
Stutzenbreite druckseitig : 680 mm
Stutzendurchmesser druckseitig :
Stutzendurchmesser druckseitig alt. : 630 mm
Breite : 2.980 mm
Höhe : 1.230 mm
Tiefe : 1.795 mm
Breite mit Verpackung : 3.100 mm
Höhe mit Verpackung : 1.390 mm
Tiefe mit Verpackung : 1.750 mm
Umgebungstemperatur : -20  C bis 40  C
Wärmetauscherbauart : Kreuz-Gegenstrom
Wirkungsgrad : 83,2% nominal nach ErP (ohne
Kondensation)
EN 1886 Klassifikation : T2/TB2/L2/D1/F9
Verpackungseinheit : 1 Stück
Sortiment : X
GTIN (EAN) : 4012799981862
Hersteller: MAICO
RLT 4000 MV4540HR-Mode 3 Zentrales raumlufttechnisches
Kompaktgerät
Artikelnummer: 0040.2542
Menge: 1,000 Stck

**10.572 RLT 5500 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Linksausführung: Zuluft- und
Abluftanschluss links / Standard/ohne Heizregister
Fördervolumen : 1.000 m3/h / 6.900 m3/h
Fördervolumen nominal : 5.500 m3/h
ErP / LOT 6 : NRVU / BVU, SFPint 1205 (W/(m3/s))
Modus : Druckkonstant
Bemessungsspannung : 400 V/~3/N/PE
Netzfrequenz : 50 Hz
IMax Gerät : 8,7 A
Schutzart : IP 44
Empfohlene Sicherung Gerät : 16 A
Leistungsaufnahme nominal : 1.840 W
Anmerkung Leistungsaufnahme nominal : gegen 200 Pa
extern
Einbauort : innen / außen
Material : Metall
Material Gehäuse : Stahlblech, verzinkt
Gehäusedämmung : 45 mm Steinwolle (70 kg/m3),
Klassifizierung A1 nach DIN 4102
Farbe : telegrau, ähnlich RAL 7047
Gewicht : 1.047 kg
Gewicht mit Verpackung : 1.050 kg
Filterart : Plisseefilter
Filterklasse : ISO ePM10 >= 50% (M5) ISO ePM1 >= 50%
(F7)
Brandschutz : Brandschutzklasse A1
Anschlussdurchmesser Kondensatablauf : 3/4"
Stutzenhöhe saugseitig : 1.225 mm
Stutzenbreite saugseitig : 730 mm
Stutzendurchmesser saugseitig :
Stutzendurchmesser saugseitig alt. : 630 mm
Stutzenhöhe druckseitig : 1.225 mm
Stutzenbreite druckseitig : 730 mm
Stutzendurchmesser druckseitig :
Stutzendurchmesser druckseitig alt. : 630 mm
Breite : 3.240 mm
Höhe : 1.514 mm
Tiefe : 1.915 mm
Breite mit Verpackung : 3.360 mm
Höhe mit Verpackung : 1.674 mm
Tiefe mit Verpackung : 1.870 mm
Umgebungstemperatur : -20  C bis 40  C
Wärmetauscherbauart : Kreuz-Gegenstrom
Wirkungsgrad : 82,6% nominal nach ErP (ohne
Kondensation)
EN 1886 Klassifikation : T2/TB2/L2/D1/F9
Verpackungseinheit : 1 Stück
Sortiment : X
GTIN (EAN) : 4012799320043
Hersteller: MAICO
RLT 5500 MV4555HL-Mode 3 Zentrales raumlufttechnisches
Kompaktgerät
Artikelnummer: 0040.2548
Menge: 1,000 Stck

**10.573 RLT 5500 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Rechtsausführung: Zuluft- und
Abluftanschluss rechts / Standard/ohne Heizregister
Fördervolumen : 1.000 m3/h / 6.900 m3/h
Fördervolumen nominal : 5.500 m3/h
ErP / LOT 6 : NRVU / BVU, SFPint 1205 (W/(m3/s))
Modus : Druckkonstant
Bemessungsspannung : 400 V/~3/N/PE
Netzfrequenz : 50 Hz
IMax Gerät : 8,7 A
Schutzart : IP 44
Empfohlene Sicherung Gerät : 16 A
Leistungsaufnahme nominal : 1.840 W
Anmerkung Leistungsaufnahme nominal : gegen 200 Pa
extern
Einbauort : innen / außen
Material : Metall
Material Gehäuse : Stahlblech, verzinkt
Gehäusedämmung : 45 mm Steinwolle (70 kg/m3),
Klassifizierung A1 nach DIN 4102
Farbe : telegrau, ähnlich RAL 7047
Gewicht : 1.047 kg
Gewicht mit Verpackung : 1.050 kg
Filterart : Plisseefilter
Filterklasse : ISO ePM10 >= 50% (M5) ISO ePM1 >= 50%
(F7)
Brandschutz : Brandschutzklasse A1
Anschlussdurchmesser Kondensatablauf : 3/4"
Stutzenhöhe saugseitig : 1.225 mm
Stutzenbreite saugseitig : 730 mm
Stutzendurchmesser saugseitig :
Stutzendurchmesser saugseitig alt. : 630 mm
Stutzenhöhe druckseitig : 1.225 mm
Stutzenbreite druckseitig : 730 mm
Stutzendurchmesser druckseitig :
Stutzendurchmesser druckseitig alt. : 630 mm
Breite : 3.240 mm
Höhe : 1.514 mm
Tiefe : 1.915 mm
Breite mit Verpackung : 3.360 mm
Höhe mit Verpackung : 1.674 mm
Tiefe mit Verpackung : 1.870 mm
Umgebungstemperatur : -20  C bis 40  C
Wärmetauscherbauart : Kreuz-Gegenstrom
Wirkungsgrad : 82,6% nominal nach ErP (ohne
Kondensation)
EN 1886 Klassifikation : T2/TB2/L2/D1/F9
Verpackungseinheit : 1 Stück
Sortiment : X
GTIN (EAN) : 4012799320067
Hersteller: MAICO
RLT 5500 MV4555HR-Mode 3 Zentrales raumlufttechnisches
Kompaktgerät
Artikelnummer: 0040.2554
Menge: 1,000 Stck

**10.574 RLT 1200 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Linksausführung: Zuluft- und
Abluftanschluss links / Standard/ohne Heizregister
Fördervolumen : 150 m3/h / 1.950 m3/h
Fördervolumen nominal : 1.200 m3/h
ErP / LOT 6 : NRVU / BVU, SFPint 942 (W/(m3/s))
Modus : Volumenstromkonstant
Bemessungsspannung : 400 V/~3/N/PE
Netzfrequenz : 50 Hz
IMax Gerät : 5,1 A
Schutzart : IP 44
Empfohlene Sicherung Gerät : 16 A
Leistungsaufnahme nominal : 314 W
Anmerkung Leistungsaufnahme nominal : gegen 200 Pa
extern
Einbauort : innen / außen
Material : Metall
Material Gehäuse : Stahlblech, verzinkt
Gehäusedämmung : 45 mm Steinwolle (70 kg/m3),
Klassifizierung A1 nach DIN 4102
Farbe : telegrau, ähnlich RAL 7047
Gewicht : 289 kg
Gewicht mit Verpackung : 424 kg
Filterart : Plisseefilter
Filterklasse : ISO ePM10 >= 50% (M5) ISO ePM1 >= 50%
(F7)
Brandschutz : Brandschutzklasse A1
Anschlussdurchmesser Kondensatablauf : 3/4"
Stutzenhöhe saugseitig : 490 mm
Stutzenbreite saugseitig : 460 mm
Stutzendurchmesser saugseitig :
Stutzendurchmesser saugseitig alt. : 315 mm
Stutzenhöhe druckseitig : 490 mm
Stutzenbreite druckseitig : 460 mm
Stutzendurchmesser druckseitig :
Stutzendurchmesser druckseitig alt. : 315 mm
Breite : 2.190 mm
Höhe : 780 mm
Tiefe : 1.395 mm
Breite mit Verpackung : 2.310 mm
Höhe mit Verpackung : 940 mm
Tiefe mit Verpackung : 1.350 mm
Fördermitteltemperatur : -20  C bis 40  C
Umgebungstemperatur : -20  C bis 40  C
Wärmetauscherbauart : Kreuz-Gegenstrom
Wirkungsgrad : 81,5% nominal nach ErP (ohne
Kondensation)
EN 1886 Klassifikation : T2/TB2/L2/D1/F9
Verpackungseinheit : 1 Stück
Sortiment : X
GTIN (EAN) : 4012799982647
Hersteller: MAICO
RLT 1200 MV4512HL-Mode 4 Zentrales raumlufttechnisches
Kompaktgerät
Artikelnummer: 0040.2620
Menge: 1,000 Stck

**10.575 RLT 1200 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Rechtsausführung: Zuluft- und
Abluftanschluss rechts / Standard/ohne Heizregister
Fördervolumen : 150 m3/h / 1.950 m3/h
Fördervolumen nominal : 1.200 m3/h
ErP / LOT 6 : NRVU / BVU, SFPint 942 (W/(m3/s))
Modus : Volumenstromkonstant
Bemessungsspannung : 400 V/~3/N/PE
Netzfrequenz : 50 Hz
IMax Gerät : 5,1 A
Schutzart : IP 44
Empfohlene Sicherung Gerät : 16 A
Leistungsaufnahme nominal : 314 W
Anmerkung Leistungsaufnahme nominal : gegen 200 Pa
extern
Einbauort : innen / außen
Material : Metall
Material Gehäuse : Stahlblech, verzinkt
Gehäusedämmung : 45 mm Steinwolle (70 kg/m3),
Klassifizierung A1 nach DIN 4102
Farbe : telegrau, ähnlich RAL 7047
Gewicht : 289 kg
Gewicht mit Verpackung : 424 kg
Filterart : Plisseefilter
Filterklasse : ISO ePM10 >= 50% (M5) ISO ePM1 >= 50%
(F7)
Brandschutz : Brandschutzklasse A1
Anschlussdurchmesser Kondensatablauf : 3/4"
Stutzenhöhe saugseitig : 490 mm
Stutzenbreite saugseitig : 460 mm
Stutzendurchmesser saugseitig :
Stutzendurchmesser saugseitig alt. : 315 mm
Stutzenhöhe druckseitig : 490 mm
Stutzenbreite druckseitig : 460 mm
Stutzendurchmesser druckseitig :
Stutzendurchmesser druckseitig alt. : 315 mm
Breite : 2.190 mm
Höhe : 780 mm
Tiefe : 1.395 mm
Breite mit Verpackung : 2.310 mm
Höhe mit Verpackung : 940 mm
Tiefe mit Verpackung : 1.350 mm
Fördermitteltemperatur : -20  C bis 40  C
Umgebungstemperatur : -20  C bis 40  C
Wärmetauscherbauart : Kreuz-Gegenstrom
Wirkungsgrad : 81,5% nominal nach ErP (ohne
Kondensation)
EN 1886 Klassifikation : T2/TB2/L2/D1/F9
Verpackungseinheit : 1 Stück
Sortiment : X
GTIN (EAN) : 4012799320241
Hersteller: MAICO
RLT 1200 MV4512HR-Mode 4 Zentrales raumlufttechnisches
Kompaktgerät
Artikelnummer: 0040.2626
Menge: 1,000 Stck

**10.576 RLT 1600 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Linksausführung: Zuluft- und
Abluftanschluss links / Standard/ohne Heizregister
Fördervolumen : 250 m3/h / 2.600 m3/h
Fördervolumen nominal : 1.600 m3/h
ErP / LOT 6 : NRVU / BVU, SFPint 1045 (W/(m3/s))
Modus : Volumenstromkonstant
Bemessungsspannung : 400 V/~3/N/PE
Netzfrequenz : 50 Hz
IMax Gerät : 7,1 A
Schutzart : IP 44
Empfohlene Sicherung Gerät : 16 A
Leistungsaufnahme nominal : 464 W
Anmerkung Leistungsaufnahme nominal : gegen 200 Pa
extern
Einbauort : innen / außen
Material : Metall
Material Gehäuse : Stahlblech, verzinkt
Gehäusedämmung : 45 mm Steinwolle (70 kg/m3),
Klassifizierung A1 nach DIN 4102
Farbe : telegrau, ähnlich RAL 7047
Gewicht : 299 kg
Gewicht mit Verpackung : 435 kg
Filterart : Plisseefilter
Filterklasse : ISO ePM10 >= 50% (M5) ISO ePM1 >= 50%
(F7)
Brandschutz : Brandschutzklasse A1
Anschlussdurchmesser Kondensatablauf : 3/4"
Stutzenhöhe saugseitig : 490 mm
Stutzenbreite saugseitig : 460 mm
Stutzendurchmesser saugseitig :
Stutzendurchmesser saugseitig alt. : 400 mm
Stutzenhöhe druckseitig : 490 mm
Stutzenbreite druckseitig : 460 mm
Stutzendurchmesser druckseitig :
Stutzendurchmesser druckseitig alt. : 400 mm
Breite : 2.250 mm
Höhe : 780 mm
Tiefe : 1.395 mm
Breite mit Verpackung : 2.370 mm
Höhe mit Verpackung : 940 mm
Tiefe mit Verpackung : 1.350 mm
Fördermitteltemperatur : -20  C bis 40  C
Umgebungstemperatur : -20  C bis 40  C
Wärmetauscherbauart : Kreuz-Gegenstrom
Wirkungsgrad : 80,1% nominal nach ErP (ohne
Kondensation)
EN 1886 Klassifikation : T2/TB2/L2/D1/F9
Verpackungseinheit : 1 Stück
Sortiment : X
GTIN (EAN) : 4012799320166
Hersteller: MAICO
RLT 1600 MV4516HL-Mode 4 Zentrales raumlufttechnisches
Kompaktgerät
Artikelnummer: 0040.2632
Menge: 1,000 Stck

**10.577 RLT 1600 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Rechtsausführung: Zuluft- und
Abluftanschluss rechts / Standard/ohne Heizregister
Fördervolumen : 250 m3/h / 2.600 m3/h
Fördervolumen nominal : 1.600 m3/h
ErP / LOT 6 : NRVU / BVU, SFPint 1045 (W/(m3/s))
Modus : Volumenstromkonstant
Bemessungsspannung : 400 V/~3/N/PE
Netzfrequenz : 50 Hz
IMax Gerät : 7,1 A
Schutzart : IP 44
Empfohlene Sicherung Gerät : 16 A
Leistungsaufnahme nominal : 464 W
Anmerkung Leistungsaufnahme nominal : gegen 200 Pa
extern
Einbauort : innen / außen
Material : Metall
Material Gehäuse : Stahlblech, verzinkt
Gehäusedämmung : 45 mm Steinwolle (70 kg/m3),
Klassifizierung A1 nach DIN 4102
Farbe : telegrau, ähnlich RAL 7047
Gewicht : 299 kg
Gewicht mit Verpackung : 435 kg
Filterart : Plisseefilter
Filterklasse : ISO ePM10 >= 50% (M5) ISO ePM1 >= 50%
(F7)
Brandschutz : Brandschutzklasse A1
Anschlussdurchmesser Kondensatablauf : 3/4"
Stutzenhöhe saugseitig : 490 mm
Stutzenbreite saugseitig : 460 mm
Stutzendurchmesser saugseitig :
Stutzendurchmesser saugseitig alt. : 400 mm
Stutzenhöhe druckseitig : 490 mm
Stutzenbreite druckseitig : 460 mm
Stutzendurchmesser druckseitig :
Stutzendurchmesser druckseitig alt. : 400 mm
Breite : 2.250 mm
Höhe : 780 mm
Tiefe : 1.395 mm
Breite mit Verpackung : 2.370 mm
Höhe mit Verpackung : 940 mm
Tiefe mit Verpackung : 1.350 mm
Fördermitteltemperatur : -20  C bis 40  C
Umgebungstemperatur : -20  C bis 40  C
Wärmetauscherbauart : Kreuz-Gegenstrom
Wirkungsgrad : 80,1% nominal nach ErP (ohne
Kondensation)
EN 1886 Klassifikation : T2/TB2/L2/D1/F9
Verpackungseinheit : 1 Stück
Sortiment : X
GTIN (EAN) : 4012799982821
Hersteller: MAICO
RLT 1600 MV4516HR-Mode 4 Zentrales raumlufttechnisches
Kompaktgerät
Artikelnummer: 0040.2638
Menge: 1,000 Stck

**10.578 RLT 2300 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Linksausführung: Zuluft- und
Abluftanschluss links / Standard/ohne Heizregister
Fördervolumen : 400 m3/h / 3.500 m3/h
Fördervolumen nominal : 2.300 m3/h
ErP / LOT 6 : NRVU / BVU, SFPint 987 (W/(m3/s))
Modus : Volumenstromkonstant
Bemessungsspannung : 400 V/~3/N/PE
Netzfrequenz : 50 Hz
IMax Gerät : 3,7 A
Schutzart : IP 44
Empfohlene Sicherung Gerät : 16 A
Leistungsaufnahme nominal : 630 W
Anmerkung Leistungsaufnahme nominal : gegen 200 Pa
extern
Einbauort : innen / außen
Material : Metall
Material Gehäuse : Stahlblech, verzinkt
Gehäusedämmung : 45 mm Steinwolle (70 kg/m3),
Klassifizierung A1 nach DIN 4102
Farbe : telegrau, ähnlich RAL 7047
Gewicht : 377 kg
Gewicht mit Verpackung : 550 kg
Filterart : Plisseefilter
Filterklasse : ISO ePM10 >= 50% (M5) ISO ePM1 >= 50%
(F7)
Brandschutz : Brandschutzklasse A1
Anschlussdurchmesser Kondensatablauf : 3/4"
Stutzenhöhe saugseitig : 620 mm
Stutzenbreite saugseitig : 560 mm
Stutzendurchmesser saugseitig :
Stutzendurchmesser saugseitig alt. : 450 mm
Stutzenhöhe druckseitig : 620 mm
Stutzenbreite druckseitig : 560 mm
Stutzendurchmesser druckseitig :
Stutzendurchmesser druckseitig alt. : 450 mm
Breite : 2.395 mm
Höhe : 910 mm
Tiefe : 1.596 mm
Breite mit Verpackung : 2.515 mm
Höhe mit Verpackung : 1.070 mm
Tiefe mit Verpackung : 1.550 mm
Fördermitteltemperatur : -20  C bis 40  C
Umgebungstemperatur : -20  C bis 40  C
Wärmetauscherbauart : Kreuz-Gegenstrom
Wirkungsgrad : 83,8% nominal nach ErP (ohne
Kondensation)
EN 1886 Klassifikation : T2/TB2/L2/D1/F9
Verpackungseinheit : 1 Stück
Sortiment : X
GTIN (EAN) : 4012799982883
Hersteller: MAICO
RLT 2300 MV4523HL-Mode 4 Zentrales raumlufttechnisches
Kompaktgerät
Artikelnummer: 0040.2644
Menge: 1,000 Stck

**10.579 RLT 2300 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Rechtsausführung: Zuluft- und
Abluftanschluss rechts / Standard/ohne Heizregister
Fördervolumen : 400 m3/h / 3.500 m3/h
Fördervolumen nominal : 2.300 m3/h
ErP / LOT 6 : NRVU / BVU, SFPint 987 (W/(m3/s))
Modus : Volumenstromkonstant
Bemessungsspannung : 400 V/~3/N/PE
Netzfrequenz : 50 Hz
IMax Gerät : 3,7 A
Schutzart : IP 44
Empfohlene Sicherung Gerät : 16 A
Leistungsaufnahme nominal : 630 W
Anmerkung Leistungsaufnahme nominal : gegen 200 Pa
extern
Einbauort : innen / außen
Material : Metall
Material Gehäuse : Stahlblech, verzinkt
Gehäusedämmung : 45 mm Steinwolle (70 kg/m3),
Klassifizierung A1 nach DIN 4102
Farbe : telegrau, ähnlich RAL 7047
Gewicht : 377 kg
Gewicht mit Verpackung : 550 kg
Filterart : Plisseefilter
Filterklasse : ISO ePM10 >= 50% (M5) ISO ePM1 >= 50%
(F7)
Brandschutz : Brandschutzklasse A1
Anschlussdurchmesser Kondensatablauf : 3/4"
Stutzenhöhe saugseitig : 620 mm
Stutzenbreite saugseitig : 560 mm
Stutzendurchmesser saugseitig :
Stutzendurchmesser saugseitig alt. : 450 mm
Stutzenhöhe druckseitig : 620 mm
Stutzenbreite druckseitig : 560 mm
Stutzendurchmesser druckseitig :
Stutzendurchmesser druckseitig alt. : 450 mm
Breite : 2.395 mm
Höhe : 910 mm
Tiefe : 1.596 mm
Breite mit Verpackung : 2.515 mm
Höhe mit Verpackung : 1.070 mm
Tiefe mit Verpackung : 1.550 mm
Fördermitteltemperatur : -20  C bis 40  C
Umgebungstemperatur : -20  C bis 40  C
Wärmetauscherbauart : Kreuz-Gegenstrom
Wirkungsgrad : 83,8% nominal nach ErP (ohne
Kondensation)
EN 1886 Klassifikation : T2/TB2/L2/D1/F9
Verpackungseinheit : 1 Stück
Sortiment : X
GTIN (EAN) : 4012799982944
Hersteller: MAICO
RLT 2300 MV4523HR-Mode 4 Zentrales raumlufttechnisches
Kompaktgerät
Artikelnummer: 0040.2650
Menge: 1,000 Stck

**10.580 RLT 4000 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Linksausführung: Zuluft- und
Abluftanschluss links / Standard/ohne Heizregister
Fördervolumen : 750 m3/h / 5.000 m3/h
Fördervolumen nominal : 4.000 m3/h
ErP / LOT 6 : NRVU / BVU, SFPint 1124 (W/(m3/s))
Modus : Volumenstromkonstant
Bemessungsspannung : 400 V/~3/N/PE
Netzfrequenz : 50 Hz
IMax Gerät : 6,1 A
Schutzart : IP 44
Empfohlene Sicherung Gerät : 16 A
Leistungsaufnahme nominal : 1.248 W
Anmerkung Leistungsaufnahme nominal : gegen 200 Pa
extern
Einbauort : innen / außen
Material : Metall
Material Gehäuse : Stahlblech, verzinkt
Gehäusedämmung : 45 mm Steinwolle (70 kg/m3),
Klassifizierung A1 nach DIN 4102
Farbe : telegrau, ähnlich RAL 7047
Gewicht : 607 kg
Gewicht mit Verpackung : 820 kg
Filterart : Plisseefilter
Filterklasse : ISO ePM10 >= 50% (M5) ISO ePM1 >= 50%
(F7)
Brandschutz : Brandschutzklasse A1
Anschlussdurchmesser Kondensatablauf : 3/4"
Stutzenhöhe saugseitig : 940 mm
Stutzenbreite saugseitig : 680 mm
Stutzendurchmesser saugseitig :
Stutzendurchmesser saugseitig alt. : 630 mm
Stutzenhöhe druckseitig : 940 mm
Stutzenbreite druckseitig : 680 mm
Stutzendurchmesser druckseitig :
Stutzendurchmesser druckseitig alt. : 630 mm
Breite : 2.980 mm
Höhe : 1.230 mm
Tiefe : 1.795 mm
Breite mit Verpackung : 3.100 mm
Höhe mit Verpackung : 1.390 mm
Tiefe mit Verpackung : 1.750 mm
Fördermitteltemperatur : -20  C bis 40  C
Umgebungstemperatur : -20  C bis 40  C
Wärmetauscherbauart : Kreuz-Gegenstrom
Wirkungsgrad : 83,2% nominal nach ErP (ohne
Kondensation)
EN 1886 Klassifikation : T2/TB2/L2/D1/F9
Verpackungseinheit : 1 Stück
Sortiment : X
GTIN (EAN) : 4012799983002
Hersteller: MAICO
RLT 4000 MV4540HL-Mode 4 Zentrales raumlufttechnisches
Kompaktgerät
Artikelnummer: 0040.2656
Menge: 1,000 Stck

**10.581 RLT 4000 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Rechtsausführung: Zuluft- und
Abluftanschluss rechts / Standard/ohne Heizregister
Fördervolumen : 750 m3/h / 5.000 m3/h
Fördervolumen nominal : 4.000 m3/h
ErP / LOT 6 : NRVU / BVU, SFPint 1124 (W/(m3/s))
Modus : Volumenstromkonstant
Bemessungsspannung : 400 V/~3/N/PE
Netzfrequenz : 50 Hz
IMax Gerät : 6,1 A
Schutzart : IP 44
Empfohlene Sicherung Gerät : 16 A
Leistungsaufnahme nominal : 1.248 W
Anmerkung Leistungsaufnahme nominal : gegen 200 Pa
extern
Einbauort : innen / außen
Material : Metall
Material Gehäuse : Stahlblech, verzinkt
Gehäusedämmung : 45 mm Steinwolle (70 kg/m3),
Klassifizierung A1 nach DIN 4102
Farbe : telegrau, ähnlich RAL 7047
Gewicht : 607 kg
Gewicht mit Verpackung : 820 kg
Filterart : Plisseefilter
Filterklasse : ISO ePM10 >= 50% (M5) ISO ePM1 >= 50%
(F7)
Brandschutz : Brandschutzklasse A1
Anschlussdurchmesser Kondensatablauf : 3/4"
Stutzenhöhe saugseitig : 940 mm
Stutzenbreite saugseitig : 680 mm
Stutzendurchmesser saugseitig :
Stutzendurchmesser saugseitig alt. : 630 mm
Stutzenhöhe druckseitig : 940 mm
Stutzenbreite druckseitig : 680 mm
Stutzendurchmesser druckseitig :
Stutzendurchmesser druckseitig alt. : 630 mm
Breite : 2.980 mm
Höhe : 1.230 mm
Tiefe : 1.795 mm
Breite mit Verpackung : 3.100 mm
Höhe mit Verpackung : 1.390 mm
Tiefe mit Verpackung : 1.750 mm
Fördermitteltemperatur : -20  C bis 40  C
Umgebungstemperatur : -20  C bis 40  C
Wärmetauscherbauart : Kreuz-Gegenstrom
Wirkungsgrad : 83,2% nominal nach ErP (ohne
Kondensation)
EN 1886 Klassifikation : T2/TB2/L2/D1/F9
Verpackungseinheit : 1 Stück
Sortiment : X
GTIN (EAN) : 4012799983064
Hersteller: MAICO
RLT 4000 MV4540HR-Mode 4 Zentrales raumlufttechnisches
Kompaktgerät
Artikelnummer: 0040.2662
Menge: 1,000 Stck

**10.582 RLT 5500 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Linksausführung: Zuluft- und
Abluftanschluss links / Standard/ohne Heizregister
Fördervolumen : 1.000 m3/h / 6.900 m3/h
Fördervolumen nominal : 5.500 m3/h
ErP / LOT 6 : NRVU / BVU, SFPint 1205 (W/(m3/s))
Modus : Volumenstromkonstant
Bemessungsspannung : 400 V/~3/N/PE
Netzfrequenz : 50 Hz
IMax Gerät : 8,7 A
Schutzart : IP 44
Empfohlene Sicherung Gerät : 16 A
Leistungsaufnahme nominal : 1.840 W
Anmerkung Leistungsaufnahme nominal : gegen 200 Pa
extern
Einbauort : innen / außen
Material : Metall
Material Gehäuse : Stahlblech, verzinkt
Gehäusedämmung : 45 mm Steinwolle (70 kg/m3),
Klassifizierung A1 nach DIN 4102
Farbe : telegrau, ähnlich RAL 7047
Gewicht : 1.047 kg
Gewicht mit Verpackung : 1.050 kg
Filterart : Plisseefilter
Filterklasse : ISO ePM10 >= 50% (M5) ISO ePM1 >= 50%
(F7)
Brandschutz : Brandschutzklasse A1
Anschlussdurchmesser Kondensatablauf : 3/4"
Stutzenhöhe saugseitig : 1.225 mm
Stutzenbreite saugseitig : 730 mm
Stutzendurchmesser saugseitig :
Stutzendurchmesser saugseitig alt. : 630 mm
Stutzenhöhe druckseitig : 1.225 mm
Stutzenbreite druckseitig : 730 mm
Stutzendurchmesser druckseitig :
Stutzendurchmesser druckseitig alt. : 630 mm
Breite : 3.240 mm
Höhe : 1.514 mm
Tiefe : 1.915 mm
Breite mit Verpackung : 3.360 mm
Höhe mit Verpackung : 1.674 mm
Tiefe mit Verpackung : 1.870 mm
Fördermitteltemperatur : -20  C bis 40  C
Umgebungstemperatur : -20  C bis 40  C
Wärmetauscherbauart : Kreuz-Gegenstrom
Wirkungsgrad : 82,6% nominal nach ErP (ohne
Kondensation)
EN 1886 Klassifikation : T2/TB2/L2/D1/F9
Verpackungseinheit : 1 Stück
Sortiment : X
GTIN (EAN) : 4012799983125
Hersteller: MAICO
RLT 5500 MV4555HL-Mode 4 Zentrales raumlufttechnisches
Kompaktgerät
Artikelnummer: 0040.2668
Menge: 1,000 Stck

**10.583 RLT 5500 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Rechtsausführung: Zuluft- und
Abluftanschluss rechts / Standard/ohne Heizregister
Fördervolumen : 1.000 m3/h / 6.900 m3/h
Fördervolumen nominal : 5.500 m3/h
ErP / LOT 6 : NRVU / BVU, SFPint 1205 (W/(m3/s))
Modus : Volumenstromkonstant
Bemessungsspannung : 400 V/~3/N/PE
Netzfrequenz : 50 Hz
IMax Gerät : 8,7 A
Schutzart : IP 44
Empfohlene Sicherung Gerät : 16 A
Leistungsaufnahme nominal : 1.840 W
Anmerkung Leistungsaufnahme nominal : gegen 200 Pa
extern
Einbauort : innen / außen
Material : Metall
Material Gehäuse : Stahlblech, verzinkt
Gehäusedämmung : 45 mm Steinwolle (70 kg/m3),
Klassifizierung A1 nach DIN 4102
Farbe : telegrau, ähnlich RAL 7047
Gewicht : 1.047 kg
Gewicht mit Verpackung : 1.050 kg
Filterart : Plisseefilter
Filterklasse : ISO ePM10 >= 50% (M5) ISO ePM1 >= 50%
(F7)
Brandschutz : Brandschutzklasse A1
Anschlussdurchmesser Kondensatablauf : 3/4"
Stutzenhöhe saugseitig : 1.225 mm
Stutzenbreite saugseitig : 730 mm
Stutzendurchmesser saugseitig :
Stutzendurchmesser saugseitig alt. : 630 mm
Stutzenhöhe druckseitig : 1.225 mm
Stutzenbreite druckseitig : 730 mm
Stutzendurchmesser druckseitig :
Stutzendurchmesser druckseitig alt. : 630 mm
Breite : 3.240 mm
Höhe : 1.514 mm
Tiefe : 1.915 mm
Breite mit Verpackung : 3.360 mm
Höhe mit Verpackung : 1.674 mm
Tiefe mit Verpackung : 1.870 mm
Fördermitteltemperatur : -20  C bis 40  C
Umgebungstemperatur : -20  C bis 40  C
Wärmetauscherbauart : Kreuz-Gegenstrom
Wirkungsgrad : 82,6% nominal nach ErP (ohne
Kondensation)
EN 1886 Klassifikation : T2/TB2/L2/D1/F9
Verpackungseinheit : 1 Stück
Sortiment : X
GTIN (EAN) : 4012799983187
Hersteller: MAICO
RLT 5500 MV4555HR-Mode 4 Zentrales raumlufttechnisches
Kompaktgerät
Artikelnummer: 0040.2674
Menge: 1,000 Stck

**10.584 RLT 1200 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Linksausführung: Zuluft- und
Abluftanschluss links / Standard/ohne Heizregister
Fördervolumen : 150 m3/h / 1.950 m3/h
Fördervolumen nominal : 1.200 m3/h
ErP / LOT 6 : NRVU / BVU, SFPint 942 (W/(m3/s))
Modus : CO2-Bedarfsgeführt
Bemessungsspannung : 400 V/~3/N/PE
Netzfrequenz : 50 Hz
IMax Gerät : 5,1 A
Schutzart : IP 44
Empfohlene Sicherung Gerät : 16 A
Leistungsaufnahme nominal : 314 W
Anmerkung Leistungsaufnahme nominal : gegen 200 Pa
extern
Einbauort : innen / außen
Material : Metall
Material Gehäuse : Stahlblech, verzinkt
Gehäusedämmung : 45 mm Steinwolle (70 kg/m3),
Klassifizierung A1 nach DIN 4102
Farbe : telegrau, ähnlich RAL 7047
Gewicht : 289 kg
Gewicht mit Verpackung : 424 kg
Filterart : Plisseefilter
Filterklasse : ISO ePM10 >= 50% (M5) ISO ePM1 >= 50%
(F7)
Brandschutz : Brandschutzklasse A1
Anschlussdurchmesser Kondensatablauf : 3/4"
Stutzenhöhe saugseitig : 490 mm
Stutzenbreite saugseitig : 460 mm
Stutzendurchmesser saugseitig :
Stutzendurchmesser saugseitig alt. : 315 mm
Stutzenhöhe druckseitig : 490 mm
Stutzenbreite druckseitig : 460 mm
Stutzendurchmesser druckseitig :
Stutzendurchmesser druckseitig alt. : 315 mm
Breite : 2.190 mm
Höhe : 780 mm
Tiefe : 1.395 mm
Breite mit Verpackung : 2.310 mm
Höhe mit Verpackung : 940 mm
Tiefe mit Verpackung : 1.350 mm
Umgebungstemperatur : -20  C bis 40  C
Wärmetauscherbauart : Kreuz-Gegenstrom
Wirkungsgrad : 81,5% nominal nach ErP (ohne
Kondensation)
EN 1886 Klassifikation : T2/TB2/L2/D1/F9
Verpackungseinheit : 1 Stück
Sortiment : X
GTIN (EAN) : 4012799983842
Hersteller: MAICO
RLT 1200 MV4512HL-Mode 5 Zentrales raumlufttechnisches
Kompaktgerät
Artikelnummer: 0040.2740
Menge: 1,000 Stck

**10.585 RLT 1200 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Rechtsausführung: Zuluft- und
Abluftanschluss rechts / Standard/ohne Heizregister
Fördervolumen : 150 m3/h / 1.950 m3/h
Fördervolumen nominal : 1.200 m3/h
ErP / LOT 6 : NRVU / BVU, SFPint 942 (W/(m3/s))
Modus : CO2-Bedarfsgeführt
Bemessungsspannung : 400 V/~3/N/PE
Netzfrequenz : 50 Hz
IMax Gerät : 5,1 A
Schutzart : IP 44
Empfohlene Sicherung Gerät : 16 A
Leistungsaufnahme nominal : 314 W
Anmerkung Leistungsaufnahme nominal : gegen 200 Pa
extern
Einbauort : innen / außen
Material : Metall
Material Gehäuse : Stahlblech, verzinkt
Gehäusedämmung : 45 mm Steinwolle (70 kg/m3),
Klassifizierung A1 nach DIN 4102
Farbe : telegrau, ähnlich RAL 7047
Gewicht : 289 kg
Gewicht mit Verpackung : 424 kg
Filterart : Plisseefilter
Filterklasse : ISO ePM10 >= 50% (M5) ISO ePM1 >= 50%
(F7)
Brandschutz : Brandschutzklasse A1
Anschlussdurchmesser Kondensatablauf : 3/4"
Stutzenhöhe saugseitig : 490 mm
Stutzenbreite saugseitig : 460 mm
Stutzendurchmesser saugseitig :
Stutzendurchmesser saugseitig alt. : 315 mm
Stutzenhöhe druckseitig : 490 mm
Stutzenbreite druckseitig : 460 mm
Stutzendurchmesser druckseitig :
Stutzendurchmesser druckseitig alt. : 315 mm
Breite : 2.190 mm
Höhe : 780 mm
Tiefe : 1.395 mm
Breite mit Verpackung : 2.310 mm
Höhe mit Verpackung : 940 mm
Tiefe mit Verpackung : 1.350 mm
Umgebungstemperatur : -20  C bis 40  C
Wärmetauscherbauart : Kreuz-Gegenstrom
Wirkungsgrad : 81,5% nominal nach ErP (ohne
Kondensation)
EN 1886 Klassifikation : T2/TB2/L2/D1/F9
Verpackungseinheit : 1 Stück
Sortiment : X
GTIN (EAN) : 4012799983903
Hersteller: MAICO
RLT 1200 MV4512HR-Mode 5 Zentrales raumlufttechnisches
Kompaktgerät
Artikelnummer: 0040.2746
Menge: 1,000 Stck

**10.586 RLT 1600 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Linksausführung: Zuluft- und
Abluftanschluss links / Standard/ohne Heizregister
Fördervolumen : 250 m3/h / 2.600 m3/h
Fördervolumen nominal : 1.600 m3/h
ErP / LOT 6 : NRVU / BVU, SFPint 1045 (W/(m3/s))
Modus : CO2-Bedarfsgeführt
Bemessungsspannung : 400 V/~3/N/PE
Netzfrequenz : 50 Hz
IMax Gerät : 7,1 A
Schutzart : IP 44
Empfohlene Sicherung Gerät : 16 A
Leistungsaufnahme nominal : 464 W
Anmerkung Leistungsaufnahme nominal : gegen 200 Pa
extern
Einbauort : innen / außen
Material : Metall
Material Gehäuse : Stahlblech, verzinkt
Gehäusedämmung : 45 mm Steinwolle (70 kg/m3),
Klassifizierung A1 nach DIN 4102
Farbe : telegrau, ähnlich RAL 7047
Gewicht : 299 kg
Gewicht mit Verpackung : 435 kg
Filterart : Plisseefilter
Filterklasse : ISO ePM10 >= 50% (M5) ISO ePM1 >= 50%
(F7)
Brandschutz : Brandschutzklasse A1
Anschlussdurchmesser Kondensatablauf : 3/4"
Stutzenhöhe saugseitig : 490 mm
Stutzenbreite saugseitig : 460 mm
Stutzendurchmesser saugseitig :
Stutzendurchmesser saugseitig alt. : 400 mm
Stutzenhöhe druckseitig : 490 mm
Stutzenbreite druckseitig : 460 mm
Stutzendurchmesser druckseitig :
Stutzendurchmesser druckseitig alt. : 400 mm
Breite : 2.250 mm
Höhe : 780 mm
Tiefe : 1.395 mm
Breite mit Verpackung : 2.370 mm
Höhe mit Verpackung : 940 mm
Tiefe mit Verpackung : 1.350 mm
Umgebungstemperatur : -20  C bis 40  C
Wärmetauscherbauart : Kreuz-Gegenstrom
Wirkungsgrad : 80,1% nominal nach ErP (ohne
Kondensation)
EN 1886 Klassifikation : T2/TB2/L2/D1/F9
Verpackungseinheit : 1 Stück
Sortiment : X
GTIN (EAN) : 4012799983965
Hersteller: MAICO
RLT 1600 MV4516HL-Mode 5 Zentrales raumlufttechnisches
Kompaktgerät
Artikelnummer: 0040.2752
Menge: 1,000 Stck

**10.587 RLT 1600 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Rechtsausführung: Zuluft- und
Abluftanschluss rechts / Standard/ohne Heizregister
Fördervolumen : 250 m3/h / 2.600 m3/h
Fördervolumen nominal : 1.600 m3/h
ErP / LOT 6 : NRVU / BVU, SFPint 1045 (W/(m3/s))
Modus : CO2-Bedarfsgeführt
Bemessungsspannung : 400 V/~3/N/PE
Netzfrequenz : 50 Hz
IMax Gerät : 7,1 A
Schutzart : IP 44
Empfohlene Sicherung Gerät : 16 A
Leistungsaufnahme nominal : 464 W
Anmerkung Leistungsaufnahme nominal : gegen 200 Pa
extern
Einbauort : innen / außen
Material : Metall
Material Gehäuse : Stahlblech, verzinkt
Gehäusedämmung : 45 mm Steinwolle (70 kg/m3),
Klassifizierung A1 nach DIN 4102
Farbe : telegrau, ähnlich RAL 7047
Gewicht : 299 kg
Gewicht mit Verpackung : 435 kg
Filterart : Plisseefilter
Filterklasse : ISO ePM10 >= 50% (M5) ISO ePM1 >= 50%
(F7)
Brandschutz : Brandschutzklasse A1
Anschlussdurchmesser Kondensatablauf : 3/4"
Stutzenhöhe saugseitig : 490 mm
Stutzenbreite saugseitig : 460 mm
Stutzendurchmesser saugseitig :
Stutzendurchmesser saugseitig alt. : 400 mm
Stutzenhöhe druckseitig : 490 mm
Stutzenbreite druckseitig : 460 mm
Stutzendurchmesser druckseitig :
Stutzendurchmesser druckseitig alt. : 400 mm
Breite : 2.250 mm
Höhe : 780 mm
Tiefe : 1.395 mm
Breite mit Verpackung : 2.370 mm
Höhe mit Verpackung : 940 mm
Tiefe mit Verpackung : 1.350 mm
Umgebungstemperatur : -20  C bis 40  C
Wärmetauscherbauart : Kreuz-Gegenstrom
Wirkungsgrad : 80,1% nominal nach ErP (ohne
Kondensation)
EN 1886 Klassifikation : T2/TB2/L2/D1/F9
Verpackungseinheit : 1 Stück
Sortiment : X
GTIN (EAN) : 4012799984023
Hersteller: MAICO
RLT 1600 MV4516HR-Mode 5 Zentrales raumlufttechnisches
Kompaktgerät
Artikelnummer: 0040.2758
Menge: 1,000 Stck

**10.588 RLT 2300 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Linksausführung: Zuluft- und
Abluftanschluss links / Standard/ohne Heizregister
Fördervolumen : 400 m3/h / 3.500 m3/h
Fördervolumen nominal : 2.300 m3/h
ErP / LOT 6 : NRVU / BVU, SFPint 987 (W/(m3/s))
Modus : CO2-Bedarfsgeführt
Bemessungsspannung : 400 V/~3/N/PE
Netzfrequenz : 50 Hz
IMax Gerät : 3,7 A
Schutzart : IP 44
Empfohlene Sicherung Gerät : 16 A
Leistungsaufnahme nominal : 630 W
Anmerkung Leistungsaufnahme nominal : gegen 200 Pa
extern
Einbauort : innen / außen
Material : Metall
Material Gehäuse : Stahlblech, verzinkt
Gehäusedämmung : 45 mm Steinwolle (70 kg/m3),
Klassifizierung A1 nach DIN 4102
Farbe : telegrau, ähnlich RAL 7047
Gewicht : 377 kg
Gewicht mit Verpackung : 550 kg
Filterart : Plisseefilter
Filterklasse : ISO ePM10 >= 50% (M5) ISO ePM1 >= 50%
(F7)
Brandschutz : Brandschutzklasse A1
Anschlussdurchmesser Kondensatablauf : 3/4"
Stutzenhöhe saugseitig : 620 mm
Stutzenbreite saugseitig : 560 mm
Stutzendurchmesser saugseitig :
Stutzendurchmesser saugseitig alt. : 450 mm
Stutzenhöhe druckseitig : 620 mm
Stutzenbreite druckseitig : 560 mm
Stutzendurchmesser druckseitig :
Stutzendurchmesser druckseitig alt. : 450 mm
Breite : 2.395 mm
Höhe : 910 mm
Tiefe : 1.596 mm
Breite mit Verpackung : 2.515 mm
Höhe mit Verpackung : 1.070 mm
Tiefe mit Verpackung : 1.550 mm
Umgebungstemperatur : -20  C bis 40  C
Wärmetauscherbauart : Kreuz-Gegenstrom
Wirkungsgrad : 83,8% nominal nach ErP (ohne
Kondensation)
EN 1886 Klassifikation : T2/TB2/L2/D1/F9
Verpackungseinheit : 1 Stück
Sortiment : X
GTIN (EAN) : 4012799984085
Hersteller: MAICO
RLT 2300 MV4523HL-Mode 5 Zentrales raumlufttechnisches
Kompaktgerät
Artikelnummer: 0040.2764
Menge: 1,000 Stck

**10.589 RLT 2300 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Rechtsausführung: Zuluft- und
Abluftanschluss rechts / Standard/ohne Heizregister
Fördervolumen : 400 m3/h / 3.500 m3/h
Fördervolumen nominal : 2.300 m3/h
ErP / LOT 6 : NRVU / BVU, SFPint 987 (W/(m3/s))
Modus : CO2-Bedarfsgeführt
Bemessungsspannung : 400 V/~3/N/PE
Netzfrequenz : 50 Hz
IMax Gerät : 3,7 A
Schutzart : IP 44
Empfohlene Sicherung Gerät : 16 A
Leistungsaufnahme nominal : 630 W
Anmerkung Leistungsaufnahme nominal : gegen 200 Pa
extern
Einbauort : innen / außen
Material : Metall
Material Gehäuse : Stahlblech, verzinkt
Gehäusedämmung : 45 mm Steinwolle (70 kg/m3),
Klassifizierung A1 nach DIN 4102
Farbe : telegrau, ähnlich RAL 7047
Gewicht : 377 kg
Gewicht mit Verpackung : 550 kg
Filterart : Plisseefilter
Filterklasse : ISO ePM10 >= 50% (M5) ISO ePM1 >= 50%
(F7)
Brandschutz : Brandschutzklasse A1
Anschlussdurchmesser Kondensatablauf : 3/4"
Stutzenhöhe saugseitig : 620 mm
Stutzenbreite saugseitig : 560 mm
Stutzendurchmesser saugseitig :
Stutzendurchmesser saugseitig alt. : 450 mm
Stutzenhöhe druckseitig : 620 mm
Stutzenbreite druckseitig : 560 mm
Stutzendurchmesser druckseitig :
Stutzendurchmesser druckseitig alt. : 450 mm
Breite : 2.395 mm
Höhe : 910 mm
Tiefe : 1.596 mm
Breite mit Verpackung : 2.515 mm
Höhe mit Verpackung : 1.070 mm
Tiefe mit Verpackung : 1.550 mm
Umgebungstemperatur : -20  C bis 40  C
Wärmetauscherbauart : Kreuz-Gegenstrom
Wirkungsgrad : 83,8% nominal nach ErP (ohne
Kondensation)
EN 1886 Klassifikation : T2/TB2/L2/D1/F9
Verpackungseinheit : 1 Stück
Sortiment : X
GTIN (EAN) : 4012799984146
Hersteller: MAICO
RLT 2300 MV4523HR-Mode 5 Zentrales raumlufttechnisches
Kompaktgerät
Artikelnummer: 0040.2770
Menge: 1,000 Stck

**10.590 RLT 4000 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Linksausführung: Zuluft- und
Abluftanschluss links / Standard/ohne Heizregister
Fördervolumen : 750 m3/h / 5.000 m3/h
Fördervolumen nominal : 4.000 m3/h
ErP / LOT 6 : NRVU / BVU, SFPint 1124 (W/(m3/s))
Modus : CO2-Bedarfsgeführt
Bemessungsspannung : 400 V/~3/N/PE
Netzfrequenz : 50 Hz
IMax Gerät : 6,1 A
Schutzart : IP 44
Empfohlene Sicherung Gerät : 16 A
Leistungsaufnahme nominal : 1.248 W
Anmerkung Leistungsaufnahme nominal : gegen 200 Pa
extern
Einbauort : innen / außen
Material : Metall
Material Gehäuse : Stahlblech, verzinkt
Gehäusedämmung : 45 mm Steinwolle (70 kg/m3),
Klassifizierung A1 nach DIN 4102
Farbe : telegrau, ähnlich RAL 7047
Gewicht : 607 kg
Gewicht mit Verpackung : 820 kg
Filterart : Plisseefilter
Filterklasse : ISO ePM10 >= 50% (M5) ISO ePM1 >= 50%
(F7)
Brandschutz : Brandschutzklasse A1
Anschlussdurchmesser Kondensatablauf : 3/4"
Stutzenhöhe saugseitig : 940 mm
Stutzenbreite saugseitig : 680 mm
Stutzendurchmesser saugseitig :
Stutzendurchmesser saugseitig alt. : 630 mm
Stutzenhöhe druckseitig : 940 mm
Stutzenbreite druckseitig : 680 mm
Stutzendurchmesser druckseitig :
Stutzendurchmesser druckseitig alt. : 630 mm
Breite : 2.980 mm
Höhe : 1.230 mm
Tiefe : 1.795 mm
Breite mit Verpackung : 3.100 mm
Höhe mit Verpackung : 1.390 mm
Tiefe mit Verpackung : 1.750 mm
Umgebungstemperatur : -20  C bis 40  C
Wärmetauscherbauart : Kreuz-Gegenstrom
Wirkungsgrad : 83,2% nominal nach ErP (ohne
Kondensation)
EN 1886 Klassifikation : T2/TB2/L2/D1/F9
Verpackungseinheit : 1 Stück
Sortiment : X
GTIN (EAN) : 4012799984207
Hersteller: MAICO
RLT 4000 MV4540HL-Mode 5 Zentrales raumlufttechnisches
Kompaktgerät
Artikelnummer: 0040.2776
Menge: 1,000 Stck

**10.591 RLT 4000 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Rechtsausführung: Zuluft- und
Abluftanschluss rechts / Standard/ohne Heizregister
Fördervolumen : 750 m3/h / 5.000 m3/h
Fördervolumen nominal : 4.000 m3/h
ErP / LOT 6 : NRVU / BVU, SFPint 1124 (W/(m3/s))
Modus : CO2-Bedarfsgeführt
Bemessungsspannung : 400 V/~3/N/PE
Netzfrequenz : 50 Hz
IMax Gerät : 6,1 A
Schutzart : IP 44
Empfohlene Sicherung Gerät : 16 A
Leistungsaufnahme nominal : 1.248 W
Anmerkung Leistungsaufnahme nominal : gegen 200 Pa
extern
Einbauort : innen / außen
Material : Metall
Material Gehäuse : Stahlblech, verzinkt
Gehäusedämmung : 45 mm Steinwolle (70 kg/m3),
Klassifizierung A1 nach DIN 4102
Farbe : telegrau, ähnlich RAL 7047
Gewicht : 607 kg
Gewicht mit Verpackung : 820 kg
Filterart : Plisseefilter
Filterklasse : ISO ePM10 >= 50% (M5) ISO ePM1 >= 50%
(F7)
Brandschutz : Brandschutzklasse A1
Anschlussdurchmesser Kondensatablauf : 3/4"
Stutzenhöhe saugseitig : 940 mm
Stutzenbreite saugseitig : 680 mm
Stutzendurchmesser saugseitig :
Stutzendurchmesser saugseitig alt. : 630 mm
Stutzenhöhe druckseitig : 940 mm
Stutzenbreite druckseitig : 680 mm
Stutzendurchmesser druckseitig :
Stutzendurchmesser druckseitig alt. : 630 mm
Breite : 2.980 mm
Höhe : 1.230 mm
Tiefe : 1.795 mm
Breite mit Verpackung : 3.100 mm
Höhe mit Verpackung : 1.390 mm
Tiefe mit Verpackung : 1.750 mm
Umgebungstemperatur : -20  C bis 40  C
Wärmetauscherbauart : Kreuz-Gegenstrom
Wirkungsgrad : 83,2% nominal nach ErP (ohne
Kondensation)
EN 1886 Klassifikation : T2/TB2/L2/D1/F9
Verpackungseinheit : 1 Stück
Sortiment : X
GTIN (EAN) : 4012799984269
Hersteller: MAICO
RLT 4000 MV4540HR-Mode 5 Zentrales raumlufttechnisches
Kompaktgerät
Artikelnummer: 0040.2782
Menge: 1,000 Stck

**10.592 RLT 5500 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Linksausführung: Zuluft- und
Abluftanschluss links / Standard/ohne Heizregister
Fördervolumen : 1.000 m3/h / 6.900 m3/h
Fördervolumen nominal : 5.500 m3/h
ErP / LOT 6 : NRVU / BVU, SFPint 1205 (W/(m3/s))
Modus : CO2-Bedarfsgeführt
Bemessungsspannung : 400 V/~3/N/PE
Netzfrequenz : 50 Hz
IMax Gerät : 8,7 A
Schutzart : IP 44
Empfohlene Sicherung Gerät : 16 A
Leistungsaufnahme nominal : 1.840 W
Anmerkung Leistungsaufnahme nominal : gegen 200 Pa
extern
Material : Metall
Material Gehäuse : Stahlblech, verzinkt
Gehäusedämmung : 45 mm Steinwolle (70 kg/m3),
Klassifizierung A1 nach DIN 4102
Farbe : telegrau, ähnlich RAL 7047
Gewicht : 1.047 kg
Gewicht mit Verpackung : 1.050 kg
Filterart : Plisseefilter
Filterklasse : ISO ePM10 >= 50% (M5) ISO ePM1 >= 50%
(F7)
Brandschutz : Brandschutzklasse A1
Anschlussdurchmesser Kondensatablauf : 3/4"
Stutzenhöhe saugseitig : 1.225 mm
Stutzenbreite saugseitig : 730 mm
Stutzendurchmesser saugseitig :
Stutzendurchmesser saugseitig alt. : 630 mm
Stutzenhöhe druckseitig : 1.225 mm
Stutzenbreite druckseitig : 730 mm
Stutzendurchmesser druckseitig :
Stutzendurchmesser druckseitig alt. : 630 mm
Breite : 3.240 mm
Höhe : 1.514 mm
Tiefe : 1.915 mm
Breite mit Verpackung : 3.360 mm
Höhe mit Verpackung : 1.674 mm
Tiefe mit Verpackung : 1.870 mm
Umgebungstemperatur : -20  C bis 40  C
Wärmetauscherbauart : Kreuz-Gegenstrom
Wirkungsgrad : 82,6% nominal nach ErP (ohne
Kondensation)
EN 1886 Klassifikation : T2/TB2/L2/D1/F9
Verpackungseinheit : 1 Stück
Sortiment : X
GTIN (EAN) : 4012799984320
Hersteller: MAICO
RLT 5500 MV4555HL-Mode 5 Zentrales raumlufttechnisches
Kompaktgerät
Artikelnummer: 0040.2788
Menge: 1,000 Stck

**10.593 RLT 5500 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Rechtsausführung: Zuluft- und
Abluftanschluss rechts / Standard/ohne Heizregister
Fördervolumen : 1.000 m3/h / 6.900 m3/h
Fördervolumen nominal : 5.500 m3/h
ErP / LOT 6 : NRVU / BVU, SFPint 1205 (W/(m3/s))
Modus : CO2-Bedarfsgeführt
Bemessungsspannung : 400 V/~3/N/PE
Netzfrequenz : 50 Hz
IMax Gerät : 8,7 A
Schutzart : IP 44
Empfohlene Sicherung Gerät : 16 A
Leistungsaufnahme nominal : 1.840 W
Anmerkung Leistungsaufnahme nominal : gegen 200 Pa
extern
Material : Metall
Material Gehäuse : Stahlblech, verzinkt
Gehäusedämmung : 45 mm Steinwolle (70 kg/m3),
Klassifizierung A1 nach DIN 4102
Farbe : telegrau, ähnlich RAL 7047
Gewicht : 1.047 kg
Gewicht mit Verpackung : 1.050 kg
Filterart : Plisseefilter
Filterklasse : ISO ePM10 >= 50% (M5) ISO ePM1 >= 50%
(F7)
Brandschutz : Brandschutzklasse A1
Anschlussdurchmesser Kondensatablauf : 3/4"
Stutzenhöhe saugseitig : 1.225 mm
Stutzenbreite saugseitig : 730 mm
Stutzendurchmesser saugseitig :
Stutzendurchmesser saugseitig alt. : 630 mm
Stutzenhöhe druckseitig : 1.225 mm
Stutzenbreite druckseitig : 730 mm
Stutzendurchmesser druckseitig :
Stutzendurchmesser druckseitig alt. : 630 mm
Breite : 3.240 mm
Höhe : 1.514 mm
Tiefe : 1.915 mm
Breite mit Verpackung : 3.360 mm
Höhe mit Verpackung : 1.674 mm
Tiefe mit Verpackung : 1.870 mm
Umgebungstemperatur : -20  C bis 40  C
Wärmetauscherbauart : Kreuz-Gegenstrom
Wirkungsgrad : 82,6% nominal nach ErP (ohne
Kondensation)
EN 1886 Klassifikation : T2/TB2/L2/D1/F9
Verpackungseinheit : 1 Stück
Sortiment : X
GTIN (EAN) : 4012799984382
Hersteller: MAICO
RLT 5500 MV4555HR-Mode 5 Zentrales raumlufttechnisches
Kompaktgerät
Artikelnummer: 0040.2794
Menge: 1,000 Stck

**10.594 RLT 1200 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Linksausführung: Zuluft- und
Abluftanschluss links / Standard/ohne Heizregister
Fördervolumen : 150 m3/h / 1.950 m3/h
Fördervolumen nominal : 1200 m3/h
ErP / LOT 6 : NRVU / BVU, SFPint 942 (W/(m3/s))
Modus : Druckkonstant
Bemessungsspannung : 400 V/~3/N/PE
Netzfrequenz : 50 Hz
IMax Gerät : 5,1 A
Schutzart : IP 44
Empfohlene Sicherung Gerät : 16 A
Leistungsaufnahme nominal : 314 W
Anmerkung Leistungsaufnahme nominal : gegen 200 Pa
extern
Einbauort : innen / außen
Material : Metall
Material Gehäuse : Stahlblech, verzinkt
Gehäusedämmung : 45 mm Steinwolle (70 kg/m3),
Klassifizierung A1 nach DIN 4102
Farbe : telegrau, ähnlich RAL 7047
Gewicht : 301 kg
Gewicht mit Verpackung : 429 kg
Filterart : Plisseefilter
Filterklasse : ISO ePM10 >= 50% (M5) ISO ePM1 >= 50%
(F7)
Brandschutz : Brandschutzklasse A1
Anschlussdurchmesser Kondensatablauf : 3/4"
Stutzenhöhe saugseitig : 470 mm
Stutzenbreite saugseitig : 490 mm
Stutzendurchmesser saugseitig :
Stutzendurchmesser saugseitig alt. : 315 mm
Stutzenhöhe druckseitig : 470 mm
Stutzenbreite druckseitig : 490 mm
Stutzendurchmesser druckseitig :
Stutzendurchmesser druckseitig alt. : 315 mm
Breite : 2.190 mm
Höhe : 1.410 mm
Tiefe : 735 mm
Breite mit Verpackung : 2.310 mm
Höhe mit Verpackung : 1.470 mm
Tiefe mit Verpackung : 820 mm
Umgebungstemperatur : -20  C bis 40  C
Wärmetauscherbauart : Kreuz-Gegenstrom
Wirkungsgrad : 81,5% nominal nach ErP (ohne
Kondensation)
EN 1886 Klassifikation : T2/TB2/L2/D1/F9
Verpackungseinheit : 1 Stück
Sortiment : X
GTIN (EAN) : 4012799320081
Hersteller: MAICO
RLT 1200 MV4512VL-Mode 3 Zentrales raumlufttechnisches
Kompaktgerät
Artikelnummer: 0040.2560
Menge: 1,000 Stck

**10.595 RLT 1200 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Rechtsausführung: Zuluft- und
Abluftanschluss rechts / Standard/ohne Heizregister
Fördervolumen : 150 m3/h / 1.950 m3/h
Fördervolumen nominal : 1200 m3/h
ErP / LOT 6 : NRVU / BVU, SFPint 942 (W/(m3/s))
Modus : Druckkonstant
Bemessungsspannung : 400 V/~3/N/PE
Netzfrequenz : 50 Hz
IMax Gerät : 5,1 A
Schutzart : IP 44
Empfohlene Sicherung Gerät : 16 A
Leistungsaufnahme nominal : 314 W
Anmerkung Leistungsaufnahme nominal : gegen 200 Pa
extern
Einbauort : innen / außen
Material : Metall
Material Gehäuse : Stahlblech, verzinkt
Gehäusedämmung : 45 mm Steinwolle (70 kg/m3),
Klassifizierung A1 nach DIN 4102
Farbe : telegrau, ähnlich RAL 7047
Gewicht : 301 kg
Gewicht mit Verpackung : 429 kg
Filterart : Plisseefilter
Filterklasse : ISO ePM10 >= 50% (M5) ISO ePM1 >= 50%
(F7)
Brandschutz : Brandschutzklasse A1
Anschlussdurchmesser Kondensatablauf : 3/4"
Stutzenhöhe saugseitig : 470 mm
Stutzenbreite saugseitig : 490 mm
Stutzendurchmesser saugseitig :
Stutzendurchmesser saugseitig alt. : 315 mm
Stutzenhöhe druckseitig : 470 mm
Stutzenbreite druckseitig : 490 mm
Stutzendurchmesser druckseitig :
Stutzendurchmesser druckseitig alt. : 315 mm
Breite : 2.190 mm
Höhe : 1.410 mm
Tiefe : 735 mm
Breite mit Verpackung : 2.310 mm
Höhe mit Verpackung : 1.470 mm
Tiefe mit Verpackung : 820 mm
Umgebungstemperatur : -20  C bis 40  C
Wärmetauscherbauart : Kreuz-Gegenstrom
Wirkungsgrad : 81,5% nominal nach ErP (ohne
Kondensation)
EN 1886 Klassifikation : T2/TB2/L2/D1/F9
Verpackungseinheit : 1 Stück
Sortiment : X
GTIN (EAN) : 4012799320234
Hersteller: MAICO
RLT 1200 MV4512VR-Mode 3 Zentrales raumlufttechnisches
Kompaktgerät
Artikelnummer: 0040.2566
Menge: 1,000 Stck

**10.596 RLT 1600 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Linksausführung: Zuluft- und
Abluftanschluss links / Standard/ohne Heizregister
Fördervolumen : 250 m3/h / 2.600 m3/h
Fördervolumen nominal : 1.600 m3/h
ErP / LOT 6 : NRVU / BVU, SFPint 1045 (W/(m3/s))
Modus : Druckkonstant
Bemessungsspannung : 400 V/~3/N/PE
Netzfrequenz : 50 Hz
IMax Gerät : 7,1 A
Schutzart : IP 44
Empfohlene Sicherung Gerät : 16 A
Leistungsaufnahme nominal : 464 W
Anmerkung Leistungsaufnahme nominal : gegen 200 Pa
extern
Einbauort : innen / außen
Material : Metall
Material Gehäuse : Stahlblech, verzinkt
Gehäusedämmung : 45 mm Steinwolle (70 kg/m3),
Klassifizierung A1 nach DIN 4102
Farbe : telegrau, ähnlich RAL 7047
Gewicht : 311 kg
Gewicht mit Verpackung : 440 kg
Filterart : Plisseefilter
Filterklasse : ISO ePM10 >= 50% (M5) ISO ePM1 >= 50%
(F7)
Brandschutz : Brandschutzklasse A1
Anschlussdurchmesser Kondensatablauf : 3/4"
Stutzenhöhe saugseitig : 470 mm
Stutzenbreite saugseitig : 490 mm
Stutzendurchmesser saugseitig :
Stutzendurchmesser saugseitig alt. : 400 mm
Stutzenhöhe druckseitig : 470 mm
Stutzenbreite druckseitig : 490 mm
Stutzendurchmesser druckseitig :
Stutzendurchmesser druckseitig alt. : 400 mm
Breite : 2.250 mm
Höhe : 1.410 mm
Tiefe : 735 mm
Breite mit Verpackung : 2.370 mm
Höhe mit Verpackung : 1.470 mm
Tiefe mit Verpackung : 820 mm
Umgebungstemperatur : -20  C bis 40  C
Wärmetauscherbauart : Kreuz-Gegenstrom
Wirkungsgrad : 80,1% nominal nach ErP (ohne
Kondensation)
EN 1886 Klassifikation : T2/TB2/L2/D1/F9
Verpackungseinheit : 1 Stück
Sortiment : X
GTIN (EAN) : 4012799982166
Hersteller: MAICO
RLT 1600 MV4516VL-Mode 3 Zentrales raumlufttechnisches
Kompaktgerät
Artikelnummer: 0040.2572
Menge: 1,000 Stck

**10.597 RLT 1600 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Rechtsausführung: Zuluft- und
Abluftanschluss rechts / Standard/ohne Heizregister
Fördervolumen : 250 m3/h / 2.600 m3/h
Fördervolumen nominal : 1.600 m3/h
ErP / LOT 6 : NRVU / BVU, SFPint 1045 (W/(m3/s))
Modus : Druckkonstant
Bemessungsspannung : 400 V/~3/N/PE
Netzfrequenz : 50 Hz
IMax Gerät : 7,1 A
Schutzart : IP 44
Empfohlene Sicherung Gerät : 16 A
Leistungsaufnahme nominal : 464 W
Anmerkung Leistungsaufnahme nominal : gegen 200 Pa
extern
Einbauort : innen / außen
Material : Metall
Material Gehäuse : Stahlblech, verzinkt
Gehäusedämmung : 45 mm Steinwolle (70 kg/m3),
Klassifizierung A1 nach DIN 4102
Farbe : telegrau, ähnlich RAL 7047
Gewicht : 311 kg
Gewicht mit Verpackung : 440 kg
Filterart : Plisseefilter
Filterklasse : ISO ePM10 >= 50% (M5) ISO ePM1 >= 50%
(F7)
Brandschutz : Brandschutzklasse A1
Anschlussdurchmesser Kondensatablauf : 3/4"
Stutzenhöhe saugseitig : 470 mm
Stutzenbreite saugseitig : 490 mm
Stutzendurchmesser saugseitig :
Stutzendurchmesser saugseitig alt. : 400 mm
Stutzenhöhe druckseitig : 470 mm
Stutzenbreite druckseitig : 490 mm
Stutzendurchmesser druckseitig :
Stutzendurchmesser druckseitig alt. : 400 mm
Breite : 2.250 mm
Höhe : 1.410 mm
Tiefe : 735 mm
Breite mit Verpackung : 2.370 mm
Höhe mit Verpackung : 1.470 mm
Tiefe mit Verpackung : 820 mm
Umgebungstemperatur : -20  C bis 40  C
Wärmetauscherbauart : Kreuz-Gegenstrom
Wirkungsgrad : 80,1% nominal nach ErP (ohne
Kondensation)
EN 1886 Klassifikation : T2/TB2/L2/D1/F9
Verpackungseinheit : 1 Stück
Sortiment : X
GTIN (EAN) : 4012799982227
Hersteller: MAICO
RLT 1600 MV4516VR-Mode 3 Zentrales raumlufttechnisches
Kompaktgerät
Artikelnummer: 0040.2578
Menge: 1,000 Stck

**10.598 RLT 2300 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Linksausführung: Zuluft- und
Abluftanschluss links / Standard/ohne Heizregister
Fördervolumen : 400 m3/h / 3.500 m3/h
Fördervolumen nominal : 2.300 m3/h
ErP / LOT 6 : NRVU / BVU, SFPint 987 (W/(m3/s))
Modus : Druckkonstant
Bemessungsspannung : 400 V/~3/N/PE
Netzfrequenz : 50 Hz
Schutzart : IP 44
Empfohlene Sicherung Gerät : 16 A
Leistungsaufnahme nominal : 630 W
Anmerkung Leistungsaufnahme nominal : gegen 200 Pa
extern
Einbauort : innen / außen
Material : Metall
Material Gehäuse : Stahlblech, verzinkt
Gehäusedämmung : 45 mm Steinwolle (70 kg/m3),
Klassifizierung A1 nach DIN 4102
Farbe : telegrau, ähnlich RAL 7047
Gewicht : 393 kg
Gewicht mit Verpackung : 555 kg
Filterart : Plisseefilter
Filterklasse : ISO ePM10 >= 50% (M5) ISO ePM1 >= 50%
(F7)
Brandschutz : Brandschutzklasse A1
Anschlussdurchmesser Kondensatablauf : 3/4"
Stutzenhöhe saugseitig : 560 mm
Stutzenbreite saugseitig : 620 mm
Stutzendurchmesser saugseitig :
Stutzendurchmesser saugseitig alt. : 450 mm
Stutzenhöhe druckseitig : 560 mm
Stutzenbreite druckseitig : 620 mm
Stutzendurchmesser druckseitig :
Stutzendurchmesser druckseitig alt. : 450 mm
Breite : 2.395 mm
Höhe : 1.610 mm
Tiefe : 865 mm
Breite mit Verpackung : 2.515 mm
Höhe mit Verpackung : 1.670 mm
Tiefe mit Verpackung : 950 mm
Umgebungstemperatur : -20  C bis 40  C
Wärmetauscherbauart : Kreuz-Gegenstrom
Wirkungsgrad : 83,8% nominal nach ErP (ohne
Kondensation)
EN 1886 Klassifikation : T2/TB2/L2/D1/F9
Verpackungseinheit : 1 Stück
Sortiment : X
GTIN (EAN) : 4012799982289
Hersteller: MAICO
RLT 2300 MV4523VL-Mode 3 Zentrales raumlufttechnisches
Kompaktgerät
Artikelnummer: 0040.2584
Menge: 1,000 Stck

**10.599 RLT 2300 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Rechtsausführung: Zuluft- und
Abluftanschluss rechts / Standard/ohne Heizregister
Fördervolumen : 400 m3/h / 3.500 m3/h
Fördervolumen nominal : 2.300 m3/h
ErP / LOT 6 : NRVU / BVU, SFPint 987 (W/(m3/s))
Modus : Druckkonstant
Bemessungsspannung : 400 V/~3/N/PE
Netzfrequenz : 50 Hz
Schutzart : IP 44
Empfohlene Sicherung Gerät : 16 A
Leistungsaufnahme nominal : 630 W
Anmerkung Leistungsaufnahme nominal : gegen 200 Pa
extern
Einbauort : innen / außen
Material : Metall
Material Gehäuse : Stahlblech, verzinkt
Gehäusedämmung : 45 mm Steinwolle (70 kg/m3),
Klassifizierung A1 nach DIN 4102
Farbe : telegrau, ähnlich RAL 7047
Gewicht : 393 kg
Gewicht mit Verpackung : 555 kg
Filterart : Plisseefilter
Filterklasse : ISO ePM10 >= 50% (M5) ISO ePM1 >= 50%
(F7)
Brandschutz : Brandschutzklasse A1
Anschlussdurchmesser Kondensatablauf : 3/4"
Stutzenhöhe saugseitig : 560 mm
Stutzenbreite saugseitig : 620 mm
Stutzendurchmesser saugseitig :
Stutzendurchmesser saugseitig alt. : 450 mm
Stutzenhöhe druckseitig : 560 mm
Stutzenbreite druckseitig : 620 mm
Stutzendurchmesser druckseitig :
Stutzendurchmesser druckseitig alt. : 450 mm
Breite : 2.395 mm
Höhe : 1.610 mm
Tiefe : 865 mm
Breite mit Verpackung : 2.515 mm
Höhe mit Verpackung : 1.670 mm
Tiefe mit Verpackung : 950 mm
Umgebungstemperatur : -20  C bis 40  C
Wärmetauscherbauart : Kreuz-Gegenstrom
Wirkungsgrad : 83,8% nominal nach ErP (ohne
Kondensation)
EN 1886 Klassifikation : T2/TB2/L2/D1/F9
Verpackungseinheit : 1 Stück
Sortiment : X
GTIN (EAN) : 4012799982340
Hersteller: MAICO
RLT 2300 MV4523VR-Mode 3 Zentrales raumlufttechnisches
Kompaktgerät
Artikelnummer: 0040.2590
Menge: 1,000 Stck

**10.600 RLT 4000 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Linksausführung: Zuluft- und
Abluftanschluss links / Standard/ohne Heizregister
Fördervolumen : 750 m3/h / 5.000 m3/h
Fördervolumen nominal : 4.000 m3/h
ErP / LOT 6 : NRVU / BVU, SFPint 1124 (W/(m3/s))
Modus : Druckkonstant
Bemessungsspannung : 400 V/~3/N/PE
Netzfrequenz : 50 Hz
IMax Gerät : 6,1 A
Schutzart : IP 44
Empfohlene Sicherung Gerät : 16 A
Leistungsaufnahme nominal : 1.248 W
Anmerkung Leistungsaufnahme nominal : gegen 200 Pa
extern
Einbauort : innen / außen
Material : Metall
Material Gehäuse : Stahlblech, verzinkt
Gehäusedämmung : 45 mm Steinwolle (70 kg/m3),
Klassifizierung A1 nach DIN 4102
Farbe : telegrau, ähnlich RAL 7047
Gewicht : 632 kg
Gewicht mit Verpackung : 825 kg
Filterart : Plisseefilter
Filterklasse : ISO ePM10 >= 50% (M5) ISO ePM1 >= 50%
(F7)
Brandschutz : Brandschutzklasse A1
Anschlussdurchmesser Kondensatablauf : 3/4"
Stutzenhöhe saugseitig : 670 mm
Stutzenbreite saugseitig : 940 mm
Stutzendurchmesser saugseitig :
Stutzendurchmesser saugseitig alt. : 630 mm
Stutzenhöhe druckseitig : 670 mm
Stutzenbreite druckseitig : 940 mm
Stutzendurchmesser druckseitig :
Stutzendurchmesser druckseitig alt. : 630 mm
Breite : 2.980 mm
Höhe : 1.810 mm
Tiefe : 1.145 mm
Breite mit Verpackung : 3.100 mm
Höhe mit Verpackung : 1.870 mm
Tiefe mit Verpackung : 1.240 mm
Umgebungstemperatur : -20  C bis 40  C
Wärmetauscherbauart : Kreuz-Gegenstrom
Wirkungsgrad : 83,2% nominal nach ErP (ohne
Kondensation)
EN 1886 Klassifikation : T2/TB2/L2/D1/F9
Verpackungseinheit : 1 Stück
Sortiment : X
GTIN (EAN) : 4012799982401
Hersteller: MAICO
RLT 4000 MV4540VL-Mode 3 Zentrales raumlufttechnisches
Kompaktgerät
Artikelnummer: 0040.2596
Menge: 1,000 Stck

**10.601 RLT 4000 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Rechtsausführung: Zuluft- und
Abluftanschluss rechts / Standard/ohne Heizregister
Fördervolumen : 750 m3/h / 5.000 m3/h
Fördervolumen nominal : 4.000 m3/h
ErP / LOT 6 : NRVU / BVU, SFPint 1124 (W/(m3/s))
Modus : Druckkonstant
Bemessungsspannung : 400 V/~3/N/PE
Netzfrequenz : 50 Hz
IMax Gerät : 6,1 A
Schutzart : IP 44
Empfohlene Sicherung Gerät : 16 A
Leistungsaufnahme nominal : 1.248 W
Anmerkung Leistungsaufnahme nominal : gegen 200 Pa
extern
Einbauort : innen / außen
Material : Metall
Material Gehäuse : Stahlblech, verzinkt
Gehäusedämmung : 45 mm Steinwolle (70 kg/m3),
Klassifizierung A1 nach DIN 4102
Farbe : telegrau, ähnlich RAL 7047
Gewicht : 632 kg
Gewicht mit Verpackung : 825 kg
Filterart : Plisseefilter
Filterklasse : ISO ePM10 >= 50% (M5) ISO ePM1 >= 50%
(F7)
Brandschutz : Brandschutzklasse A1
Anschlussdurchmesser Kondensatablauf : 3/4"
Stutzenhöhe saugseitig : 670 mm
Stutzenbreite saugseitig : 940 mm
Stutzendurchmesser saugseitig :
Stutzendurchmesser saugseitig alt. : 630 mm
Stutzenhöhe druckseitig : 670 mm
Stutzenbreite druckseitig : 940 mm
Stutzendurchmesser druckseitig :
Stutzendurchmesser druckseitig alt. : 630 mm
Breite : 2.980 mm
Höhe : 1.810 mm
Tiefe : 1.145 mm
Breite mit Verpackung : 3.100 mm
Höhe mit Verpackung : 1.870 mm
Tiefe mit Verpackung : 1.240 mm
Umgebungstemperatur : -20  C bis 40  C
Wärmetauscherbauart : Kreuz-Gegenstrom
Wirkungsgrad : 83,2% nominal nach ErP (ohne
Kondensation)
EN 1886 Klassifikation : T2/TB2/L2/D1/F9
Verpackungseinheit : 1 Stück
Sortiment : X
GTIN (EAN) : 4012799982463
Hersteller: MAICO
RLT 4000 MV4540VR-Mode 3 Zentrales raumlufttechnisches
Kompaktgerät
Artikelnummer: 0040.2602
Menge: 1,000 Stck

**10.602 RLT 5500 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Linksausführung: Zuluft- und
Abluftanschluss links / Standard/ohne Heizregister
Fördervolumen : 1.000 m3/h / 6.900 m3/h
Fördervolumen nominal : 5.500 m3/h
ErP / LOT 6 : NRVU / BVU, SFPint 1205 (W/(m3/s))
Modus : Druckkonstant
Bemessungsspannung : 400 V/~3/N/PE
Netzfrequenz : 50 Hz
IMax Gerät : 8,7 A
Schutzart : IP 44
Empfohlene Sicherung Gerät : 16 A
Leistungsaufnahme nominal : 1.840 W
Anmerkung Leistungsaufnahme nominal : gegen 200 Pa
extern
Einbauort : innen / außen
Material : Metall
Material Gehäuse : Stahlblech, verzinkt
Gehäusedämmung : 45 mm Steinwolle (70 kg/m3),
Klassifizierung A1 nach DIN 4102
Farbe : telegrau, ähnlich RAL 7047
Gewicht : 1.089 kg
Gewicht mit Verpackung : 1.130 kg
Filterart : Plisseefilter
Filterklasse : ISO ePM10 >= 50% (M5) ISO ePM1 >= 50%
(F7)
Brandschutz : Brandschutzklasse A1
Anschlussdurchmesser Kondensatablauf : 3/4"
Stutzenhöhe saugseitig : 730 mm
Stutzenbreite saugseitig : 1.224 mm
Stutzendurchmesser saugseitig :
Stutzendurchmesser saugseitig alt. : 630 mm
Stutzenhöhe druckseitig : 730 mm
Stutzenbreite druckseitig : 1.224 mm
Stutzendurchmesser druckseitig :
Stutzendurchmesser druckseitig alt. : 630 mm
Breite : 3.240 mm
Höhe : 1.930 mm
Tiefe : 1.469 mm
Breite mit Verpackung : 3.360 mm
Höhe mit Verpackung : 1.990 mm
Tiefe mit Verpackung : 1.520 mm
Umgebungstemperatur : -20  C bis 40  C
Wärmetauscherbauart : Kreuz-Gegenstrom
Wirkungsgrad : 82,6% nominal nach ErP (ohne
Kondensation)
EN 1886 Klassifikation : T2/TB2/L2/D1/F9
Verpackungseinheit : 1 Stück
Sortiment : X
GTIN (EAN) : 4012799982524
Hersteller: MAICO
RLT 5500 MV4555VL-Mode 3 Zentrales raumlufttechnisches
Kompaktgerät
Artikelnummer: 0040.2608
Menge: 1,000 Stck

**10.603 RLT 5500 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 3.:
Konstante Druckregelung parametriert.
Integrierter Drucksensor.
Druckkonstanter Betrieb mit variablem Volumenstrom
(VAV-Regelung) mit Zuluftregelung über integrierten
Drucksensor und Slave-verbundenem Abluftventilator.
Technische Daten
Ausführung : Rechtsausführung: Zuluft- und
Abluftanschluss rechts / Standard/ohne Heizregister
Fördervolumen : 1.000 m3/h / 6.900 m3/h
Fördervolumen nominal : 5.500 m3/h
ErP / LOT 6 : NRVU / BVU, SFPint 1205 (W/(m3/s))
Modus : Druckkonstant
Bemessungsspannung : 400 V/~3/N/PE
Netzfrequenz : 50 Hz
IMax Gerät : 8,7 A
Schutzart : IP 44
Empfohlene Sicherung Gerät : 16 A
Leistungsaufnahme nominal : 1.840 W
Anmerkung Leistungsaufnahme nominal : gegen 200 Pa
extern
Einbauort : innen / außen
Material : Metall
Material Gehäuse : Stahlblech, verzinkt
Gehäusedämmung : 45 mm Steinwolle (70 kg/m3),
Klassifizierung A1 nach DIN 4102
Farbe : telegrau, ähnlich RAL 7047
Gewicht : 1.089 kg
Gewicht mit Verpackung : 1.130 kg
Filterart : Plisseefilter
Filterklasse : ISO ePM10 >= 50% (M5) ISO ePM1 >= 50%
(F7)
Brandschutz : Brandschutzklasse A1
Anschlussdurchmesser Kondensatablauf : 3/4"
Stutzenhöhe saugseitig : 730 mm
Stutzenbreite saugseitig : 1.224 mm
Stutzendurchmesser saugseitig :
Stutzendurchmesser saugseitig alt. : 630 mm
Stutzenhöhe druckseitig : 730 mm
Stutzenbreite druckseitig : 1.224 mm
Stutzendurchmesser druckseitig :
Stutzendurchmesser druckseitig alt. : 630 mm
Breite : 3.240 mm
Höhe : 1.930 mm
Tiefe : 1.469 mm
Breite mit Verpackung : 3.360 mm
Höhe mit Verpackung : 1.990 mm
Tiefe mit Verpackung : 1.520 mm
Umgebungstemperatur : -20  C bis 40  C
Wärmetauscherbauart : Kreuz-Gegenstrom
Wirkungsgrad : 82,6% nominal nach ErP (ohne
Kondensation)
EN 1886 Klassifikation : T2/TB2/L2/D1/F9
Verpackungseinheit : 1 Stück
Sortiment : X
GTIN (EAN) : 4012799982586
Hersteller: MAICO
RLT 5500 MV4555VR-Mode 3 Zentrales raumlufttechnisches
Kompaktgerät
Artikelnummer: 0040.2614
Menge: 1,000 Stck

**10.604 RLT 1200 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Linksausführung: Zuluft- und
Abluftanschluss links / Standard/ohne Heizregister
Fördervolumen : 150 m3/h / 1.950 m3/h
Fördervolumen nominal : 1200 m3/h
ErP / LOT 6 : NRVU / BVU, SFPint 942 (W/(m3/s))
Modus : Volumenstromkonstant
Bemessungsspannung : 400 V/~3/N/PE
Netzfrequenz : 50 Hz
IMax Gerät : 5,1 A
Schutzart : IP 44
Empfohlene Sicherung Gerät : 16 A
Leistungsaufnahme nominal : 314 W
Anmerkung Leistungsaufnahme nominal : gegen 200 Pa
extern
Einbauort : innen / außen
Material : Metall
Material Gehäuse : Stahlblech, verzinkt
Gehäusedämmung : 50 mm Mineralwolle, Klassifizierung A1
nach DIN 4102
Farbe : telegrau, ähnlich RAL 7047
Gewicht : 301 kg
Gewicht mit Verpackung : 429 kg
Filterart : Plisseefilter
Filterklasse : ISO ePM10 >= 50% (M5) ISO ePM1 >= 50%
(F7)
Brandschutz : Brandschutzklasse A1
Anschlussdurchmesser Kondensatablauf : 3/4"
Stutzenhöhe saugseitig : 470 mm
Stutzenbreite saugseitig : 490 mm
Stutzendurchmesser saugseitig :
Stutzendurchmesser saugseitig alt. : 315 mm
Stutzenhöhe druckseitig : 470 mm
Stutzenbreite druckseitig : 490 mm
Stutzendurchmesser druckseitig :
Stutzendurchmesser druckseitig alt. : 315 mm
Breite : 2.190 mm
Höhe : 1.410 mm
Tiefe : 735 mm
Breite mit Verpackung : 2.310 mm
Höhe mit Verpackung : 1.470 mm
Tiefe mit Verpackung : 820 mm
Umgebungstemperatur : -20  C bis 40  C
Wärmetauscherbauart : Kreuz-Gegenstrom
Wirkungsgrad : 81,5% nominal nach ErP (ohne
Kondensation)
EN 1886 Klassifikation : T2/TB2/L2/D1/F9
Verpackungseinheit : 1 Stück
Sortiment : X
GTIN (EAN) : 4012799983248
Hersteller: MAICO
RLT 1200 MV4512VL-Mode 4 Zentrales raumlufttechnisches
Kompaktgerät
Artikelnummer: 0040.2680
Menge: 1,000 Stck

**10.605 RLT 1200 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Rechtsausführung: Zuluft- und
Abluftanschluss rechts / Standard/ohne Heizregister
Fördervolumen : 150 m3/h / 1.950 m3/h
Fördervolumen nominal : 1200 m3/h
ErP / LOT 6 : NRVU / BVU, SFPint 942 (W/(m3/s))
Modus : Volumenstromkonstant
Bemessungsspannung : 400 V/~3/N/PE
Netzfrequenz : 50 Hz
IMax Gerät : 5,1 A
Schutzart : IP 44
Empfohlene Sicherung Gerät : 16 A
Leistungsaufnahme nominal : 314 W
Anmerkung Leistungsaufnahme nominal : gegen 200 Pa
extern
Einbauort : innen / außen
Material : Metall
Material Gehäuse : Stahlblech, verzinkt
Gehäusedämmung : 50 mm Mineralwolle, Klassifizierung A1
nach DIN 4102
Farbe : telegrau, ähnlich RAL 7047
Gewicht : 301 kg
Gewicht mit Verpackung : 429 kg
Filterart : Plisseefilter
Filterklasse : ISO ePM10 >= 50% (M5) ISO ePM1 >= 50%
(F7)
Brandschutz : Brandschutzklasse A1
Anschlussdurchmesser Kondensatablauf : 3/4"
Stutzenhöhe saugseitig : 470 mm
Stutzenbreite saugseitig : 490 mm
Stutzendurchmesser saugseitig :
Stutzendurchmesser saugseitig alt. : 315 mm
Stutzenhöhe druckseitig : 470 mm
Stutzenbreite druckseitig : 490 mm
Stutzendurchmesser druckseitig :
Stutzendurchmesser druckseitig alt. : 315 mm
Breite : 2.190 mm
Höhe : 1.410 mm
Tiefe : 735 mm
Breite mit Verpackung : 2.310 mm
Höhe mit Verpackung : 1.470 mm
Tiefe mit Verpackung : 820 mm
Umgebungstemperatur : -20  C bis 40  C
Wärmetauscherbauart : Kreuz-Gegenstrom
Wirkungsgrad : 81,5% nominal nach ErP (ohne
Kondensation)
EN 1886 Klassifikation : T2/TB2/L2/D1/F9
Verpackungseinheit : 1 Stück
Sortiment : X
GTIN (EAN) : 4012799983309
Hersteller: MAICO
RLT 1200 MV4512VR-Mode 4 Zentrales raumlufttechnisches
Kompaktgerät
Artikelnummer: 0040.2686
Menge: 1,000 Stck

**10.606 RLT 1600 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Linksausführung: Zuluft- und
Abluftanschluss links / Standard/ohne Heizregister
Fördervolumen : 250 m3/h / 2.600 m3/h
Fördervolumen nominal : 1.600 m3/h
ErP / LOT 6 : NRVU / BVU, SFPint 1045 (W/(m3/s))
Modus : Volumenstromkonstant
Bemessungsspannung : 400 V/~3/N/PE
Netzfrequenz : 50 Hz
IMax Gerät : 7,1 A
Schutzart : IP 44
Empfohlene Sicherung Gerät : 16 A
Leistungsaufnahme nominal : 464 W
Anmerkung Leistungsaufnahme nominal : gegen 200 Pa
extern
Einbauort : innen / außen
Material : Metall
Material Gehäuse : Stahlblech, verzinkt
Gehäusedämmung : 45 mm Steinwolle (70 kg/m3),
Klassifizierung A1 nach DIN 4102
Farbe : telegrau, ähnlich RAL 7047
Gewicht : 311 kg
Gewicht mit Verpackung : 440 kg
Filterart : Plisseefilter
Filterklasse : ISO ePM10 >= 50% (M5) ISO ePM1 >= 50%
(F7)
Brandschutz : Brandschutzklasse A1
Anschlussdurchmesser Kondensatablauf : 3/4"
Stutzenhöhe saugseitig : 470 mm
Stutzenbreite saugseitig : 490 mm
Stutzendurchmesser saugseitig :
Stutzendurchmesser saugseitig alt. : 400 mm
Stutzenhöhe druckseitig : 470 mm
Stutzenbreite druckseitig : 490 mm
Stutzendurchmesser druckseitig :
Stutzendurchmesser druckseitig alt. : 400 mm
Breite : 2.250 mm
Höhe : 1.410 mm
Tiefe : 735 mm
Breite mit Verpackung : 2.370 mm
Höhe mit Verpackung : 1.470 mm
Tiefe mit Verpackung : 820 mm
Umgebungstemperatur : -20  C bis 40  C
Wärmetauscherbauart : Kreuz-Gegenstrom
Wirkungsgrad : 80,1% nominal nach ErP (ohne
Kondensation)
EN 1886 Klassifikation : T2/TB2/L2/D1/F9
Verpackungseinheit : 1 Stück
Sortiment : X
GTIN (EAN) : 4012799983361
Hersteller: MAICO
RLT 1600 MV4516VL-Mode 4 Zentrales raumlufttechnisches
Kompaktgerät
Artikelnummer: 0040.2692
Menge: 1,000 Stck

**10.607 RLT 1600 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Rechtsausführung: Zuluft- und
Abluftanschluss rechts / Standard/ohne Heizregister
Fördervolumen : 250 m3/h / 2.600 m3/h
Fördervolumen nominal : 1.600 m3/h
ErP / LOT 6 : NRVU / BVU, SFPint 1045 (W/(m3/s))
Modus : Volumenstromkonstant
Bemessungsspannung : 400 V/~3/N/PE
Netzfrequenz : 50 Hz
IMax Gerät : 7,1 A
Schutzart : IP 44
Empfohlene Sicherung Gerät : 16 A
Leistungsaufnahme nominal : 464 W
Anmerkung Leistungsaufnahme nominal : gegen 200 Pa
extern
Einbauort : innen / außen
Material : Metall
Material Gehäuse : Stahlblech, verzinkt
Gehäusedämmung : 45 mm Steinwolle (70 kg/m3),
Klassifizierung A1 nach DIN 4102
Farbe : telegrau, ähnlich RAL 7047
Gewicht : 311 kg
Gewicht mit Verpackung : 440 kg
Filterart : Plisseefilter
Filterklasse : ISO ePM10 >= 50% (M5) ISO ePM1 >= 50%
(F7)
Brandschutz : Brandschutzklasse A1
Anschlussdurchmesser Kondensatablauf : 3/4"
Stutzenhöhe saugseitig : 470 mm
Stutzenbreite saugseitig : 490 mm
Stutzendurchmesser saugseitig :
Stutzendurchmesser saugseitig alt. : 400 mm
Stutzenhöhe druckseitig : 470 mm
Stutzenbreite druckseitig : 490 mm
Stutzendurchmesser druckseitig :
Stutzendurchmesser druckseitig alt. : 400 mm
Breite : 2.250 mm
Höhe : 1.410 mm
Tiefe : 735 mm
Breite mit Verpackung : 2.370 mm
Höhe mit Verpackung : 1.470 mm
Tiefe mit Verpackung : 820 mm
Umgebungstemperatur : -20  C bis 40  C
Wärmetauscherbauart : Kreuz-Gegenstrom
Wirkungsgrad : 80,1% nominal nach ErP (ohne
Kondensation)
EN 1886 Klassifikation : T2/TB2/L2/D1/F9
Verpackungseinheit : 1 Stück
Sortiment : X
GTIN (EAN) : 4012799983422
Hersteller: MAICO
RLT 1600 MV4516VR-Mode 4 Zentrales raumlufttechnisches
Kompaktgerät
Artikelnummer: 0040.2698
Menge: 1,000 Stck

**10.608 RLT 2300 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Linksausführung: Zuluft- und
Abluftanschluss links / Standard/ohne Heizregister
Fördervolumen : 300 m3/h / 3.500 m3/h
Fördervolumen nominal : 2.300 m3/h
ErP / LOT 6 : NRVU / BVU, SFPint 987 (W/(m3/s))
Modus : Volumenstromkonstant
Bemessungsspannung : 400 V/~3/N/PE
Netzfrequenz : 50 Hz
Schutzart : IP 44
Empfohlene Sicherung Gerät : 16 A
Leistungsaufnahme nominal : 630 W
Anmerkung Leistungsaufnahme nominal : gegen 200 Pa
extern
Einbauort : innen / außen
Material : Metall
Material Gehäuse : Stahlblech, verzinkt
Gehäusedämmung : 45 mm Steinwolle (70 kg/m3),
Klassifizierung A1 nach DIN 4102
Farbe : telegrau, ähnlich RAL 7047
Gewicht : 393 kg
Gewicht mit Verpackung : 555 kg
Filterart : Plisseefilter
Filterklasse : ISO ePM10 >= 50% (M5) ISO ePM1 >= 50%
(F7)
Brandschutz : Brandschutzklasse A1
Anschlussdurchmesser Kondensatablauf : 3/4"
Stutzenhöhe saugseitig : 560 mm
Stutzenbreite saugseitig : 620 mm
Stutzendurchmesser saugseitig :
Stutzendurchmesser saugseitig alt. : 450 mm
Stutzenhöhe druckseitig : 560 mm
Stutzenbreite druckseitig : 620 mm
Stutzendurchmesser druckseitig :
Stutzendurchmesser druckseitig alt. : 450 mm
Breite : 2.395 mm
Höhe : 1.610 mm
Tiefe : 865 mm
Breite mit Verpackung : 2.515 mm
Höhe mit Verpackung : 1.670 mm
Tiefe mit Verpackung : 950 mm
Umgebungstemperatur : -20  C bis 40  C
Wärmetauscherbauart : Kreuz-Gegenstrom
Wirkungsgrad : 83,8% nominal nach ErP (ohne
Kondensation)
EN 1886 Klassifikation : T2/TB2/L2/D1/F9
Verpackungseinheit : 1 Stück
Sortiment : X
GTIN (EAN) : 4012799983484
Hersteller: MAICO
RLT 2300 MV4523VL-Mode 4 Zentrales raumlufttechnisches
Kompaktgerät
Artikelnummer: 0040.2704
Menge: 1,000 Stck

**10.609 RLT 2300 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Rechtsausführung: Zuluft- und
Abluftanschluss rechts / Standard/ohne Heizregister
Fördervolumen : 300 m3/h / 3.500 m3/h
Fördervolumen nominal : 2.300 m3/h
ErP / LOT 6 : NRVU / BVU, SFPint 987 (W/(m3/s))
Modus : Volumenstromkonstant
Bemessungsspannung : 400 V/~3/N/PE
Netzfrequenz : 50 Hz
Schutzart : IP 44
Empfohlene Sicherung Gerät : 16 A
Leistungsaufnahme nominal : 630 W
Anmerkung Leistungsaufnahme nominal : gegen 200 Pa
extern
Einbauort : innen / außen
Material : Metall
Material Gehäuse : Stahlblech, verzinkt
Gehäusedämmung : 45 mm Steinwolle (70 kg/m3),
Klassifizierung A1 nach DIN 4102
Farbe : telegrau, ähnlich RAL 7047
Gewicht : 393 kg
Gewicht mit Verpackung : 555 kg
Filterart : Plisseefilter
Filterklasse : ISO ePM10 >= 50% (M5) ISO ePM1 >= 50%
(F7)
Brandschutz : Brandschutzklasse A1
Anschlussdurchmesser Kondensatablauf : 3/4"
Stutzenhöhe saugseitig : 560 mm
Stutzenbreite saugseitig : 620 mm
Stutzendurchmesser saugseitig :
Stutzendurchmesser saugseitig alt. : 450 mm
Stutzenhöhe druckseitig : 560 mm
Stutzenbreite druckseitig : 620 mm
Stutzendurchmesser druckseitig :
Stutzendurchmesser druckseitig alt. : 450 mm
Breite : 2.395 mm
Höhe : 1.610 mm
Tiefe : 865 mm
Breite mit Verpackung : 2.515 mm
Höhe mit Verpackung : 1.670 mm
Tiefe mit Verpackung : 950 mm
Umgebungstemperatur : -20  C bis 40  C
Wärmetauscherbauart : Kreuz-Gegenstrom
Wirkungsgrad : 83,8% nominal nach ErP (ohne
Kondensation)
EN 1886 Klassifikation : T2/TB2/L2/D1/F9
Verpackungseinheit : 1 Stück
Sortiment : X
GTIN (EAN) : 4012799983545
Hersteller: MAICO
RLT 2300 MV4523VR-Mode 4 Zentrales raumlufttechnisches
Kompaktgerät
Artikelnummer: 0040.2710
Menge: 1,000 Stck

**10.610 RLT 4000 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Linksausführung: Zuluft- und
Abluftanschluss links / Standard/ohne Heizregister
Fördervolumen : 750 m3/h / 5.000 m3/h
Fördervolumen nominal : 4.000 m3/h
ErP / LOT 6 : NRVU / BVU, SFPint 1124 (W/(m3/s))
Modus : Volumenstromkonstant
Bemessungsspannung : 400 V/~3/N/PE
Netzfrequenz : 50 Hz
IMax Gerät : 6,1 A
Schutzart : IP 44
Empfohlene Sicherung Gerät : 16 A
Leistungsaufnahme nominal : 1.248 W
Anmerkung Leistungsaufnahme nominal : gegen 200 Pa
extern
Einbauort : innen / außen
Material : Metall
Material Gehäuse : Stahlblech, verzinkt
Gehäusedämmung : 45 mm Steinwolle (70 kg/m3),
Klassifizierung A1 nach DIN 4102
Farbe : telegrau, ähnlich RAL 7047
Gewicht : 632 kg
Gewicht mit Verpackung : 825 kg
Filterart : Plisseefilter
Filterklasse : ISO ePM10 >= 50% (M5) ISO ePM1 >= 50%
(F7)
Brandschutz : Brandschutzklasse A1
Anschlussdurchmesser Kondensatablauf : 3/4"
Stutzenhöhe saugseitig : 670 mm
Stutzenbreite saugseitig : 940 mm
Stutzendurchmesser saugseitig :
Stutzendurchmesser saugseitig alt. : 630 mm
Stutzenhöhe druckseitig : 670 mm
Stutzenbreite druckseitig : 940 mm
Stutzendurchmesser druckseitig :
Stutzendurchmesser druckseitig alt. : 630 mm
Breite : 2.980 mm
Höhe : 1.810 mm
Tiefe : 1.145 mm
Breite mit Verpackung : 3.100 mm
Höhe mit Verpackung : 1.870 mm
Tiefe mit Verpackung : 1.240 mm
Umgebungstemperatur : -20  C bis 40  C
Wärmetauscherbauart : Kreuz-Gegenstrom
Wirkungsgrad : 83,2% nominal nach ErP (ohne
Kondensation)
EN 1886 Klassifikation : T2/TB2/L2/D1/F9
Verpackungseinheit : 1 Stück
Sortiment : X
GTIN (EAN) : 4012799983606
Hersteller: MAICO
RLT 4000 MV4540VL-Mode 4 Zentrales raumlufttechnisches
Kompaktgerät
Artikelnummer: 0040.2716
Menge: 1,000 Stck

**10.611 RLT 4000 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Rechtsausführung: Zuluft- und
Abluftanschluss rechts / Standard/ohne Heizregister
Fördervolumen : 750 m3/h / 5.000 m3/h
Fördervolumen nominal : 4.000 m3/h
ErP / LOT 6 : NRVU / BVU, SFPint 1124 (W/(m3/s))
Modus : Volumenstromkonstant
Bemessungsspannung : 400 V/~3/N/PE
Netzfrequenz : 50 Hz
IMax Gerät : 6,1 A
Schutzart : IP 44
Empfohlene Sicherung Gerät : 16 A
Leistungsaufnahme nominal : 1.248 W
Anmerkung Leistungsaufnahme nominal : gegen 200 Pa
extern
Einbauort : innen / außen
Material : Metall
Material Gehäuse : Stahlblech, verzinkt
Gehäusedämmung : 45 mm Steinwolle (70 kg/m3),
Klassifizierung A1 nach DIN 4102
Farbe : telegrau, ähnlich RAL 7047
Gewicht : 632 kg
Gewicht mit Verpackung : 825 kg
Filterart : Plisseefilter
Filterklasse : ISO ePM10 >= 50% (M5) ISO ePM1 >= 50%
(F7)
Brandschutz : Brandschutzklasse A1
Anschlussdurchmesser Kondensatablauf : 3/4"
Stutzenhöhe saugseitig : 670 mm
Stutzenbreite saugseitig : 940 mm
Stutzendurchmesser saugseitig :
Stutzendurchmesser saugseitig alt. : 630 mm
Stutzenhöhe druckseitig : 670 mm
Stutzenbreite druckseitig : 940 mm
Stutzendurchmesser druckseitig :
Stutzendurchmesser druckseitig alt. : 630 mm
Breite : 2.980 mm
Höhe : 1.810 mm
Tiefe : 1.145 mm
Breite mit Verpackung : 3.100 mm
Höhe mit Verpackung : 1.870 mm
Tiefe mit Verpackung : 1.240 mm
Umgebungstemperatur : -20  C bis 40  C
Wärmetauscherbauart : Kreuz-Gegenstrom
Wirkungsgrad : 83,2% nominal nach ErP (ohne
Kondensation)
EN 1886 Klassifikation : T2/TB2/L2/D1/F9
Verpackungseinheit : 1 Stück
Sortiment : X
GTIN (EAN) : 4012799983668
Hersteller: MAICO
RLT 4000 MV4540VR-Mode 4 Zentrales raumlufttechnisches
Kompaktgerät
Artikelnummer: 0040.2722
Menge: 1,000 Stck

**10.612 RLT 5500 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Linksausführung: Zuluft- und
Abluftanschluss links / Standard/ohne Heizregister
Fördervolumen : 1.000 m3/h / 6.900 m3/h
Fördervolumen nominal : 5.500 m3/h
ErP / LOT 6 : NRVU / BVU, SFPint 1205 (W/(m3/s))
Modus : Volumenstromkonstant
Bemessungsspannung : 400 V/~3/N/PE
Netzfrequenz : 50 Hz
IMax Gerät : 8,7 A
Schutzart : IP 44
Empfohlene Sicherung Gerät : 16 A
Leistungsaufnahme nominal : 1.840 W
Anmerkung Leistungsaufnahme nominal : gegen 200 Pa
extern
Einbauort : innen / außen
Material : Metall
Material Gehäuse : Stahlblech, verzinkt
Gehäusedämmung : 45 mm Steinwolle (70 kg/m3),
Klassifizierung A1 nach DIN 4102
Farbe : telegrau, ähnlich RAL 7047
Gewicht : 1.089 kg
Gewicht mit Verpackung : 1.130 kg
Filterart : Plisseefilter
Filterklasse : ISO ePM10 >= 50% (M5) ISO ePM1 >= 50%
(F7)
Brandschutz : Brandschutzklasse A1
Anschlussdurchmesser Kondensatablauf : 3/4"
Stutzenhöhe saugseitig : 730 mm
Stutzenbreite saugseitig : 1.224 mm
Stutzendurchmesser saugseitig :
Stutzendurchmesser saugseitig alt. : 630 mm
Stutzenhöhe druckseitig : 730 mm
Stutzenbreite druckseitig : 1.224 mm
Stutzendurchmesser druckseitig :
Stutzendurchmesser druckseitig alt. : 630 mm
Breite : 3.240 mm
Höhe : 1.930 mm
Tiefe : 1.469 mm
Breite mit Verpackung : 3.360 mm
Höhe mit Verpackung : 1.990 mm
Tiefe mit Verpackung : 1.520 mm
Umgebungstemperatur : -20  C bis 40  C
Wärmetauscherbauart : Kreuz-Gegenstrom
Wirkungsgrad : 82,6% nominal nach ErP (ohne
Kondensation)
EN 1886 Klassifikation : T2/TB2/L2/D1/F9
Verpackungseinheit : 1 Stück
Sortiment : X
GTIN (EAN) : 4012799983729
Hersteller: MAICO
RLT 5500 MV4555VL-Mode 4 Zentrales raumlufttechnisches
Kompaktgerät
Artikelnummer: 0040.2728
Menge: 1,000 Stck

**10.613 RLT 5500 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 4.
Konstanter Luftvolumenstrom parametriert.
2 Integrierte Sensoren.
Technische Daten
Ausführung : Rechtsausführung: Zuluft- und
Abluftanschluss rechts / Standard/ohne Heizregister
Fördervolumen : 1.000 m3/h / 6.900 m3/h
Fördervolumen nominal : 5.500 m3/h
ErP / LOT 6 : NRVU / BVU, SFPint 1205 (W/(m3/s))
Modus : Volumenstromkonstant
Bemessungsspannung : 400 V/~3/N/PE
Netzfrequenz : 50 Hz
IMax Gerät : 8,7 A
Schutzart : IP 44
Empfohlene Sicherung Gerät : 16 A
Leistungsaufnahme nominal : 1.840 W
Anmerkung Leistungsaufnahme nominal : gegen 200 Pa
extern
Einbauort : innen / außen
Material : Metall
Material Gehäuse : Stahlblech, verzinkt
Gehäusedämmung : 45 mm Steinwolle (70 kg/m3),
Klassifizierung A1 nach DIN 4102
Farbe : telegrau, ähnlich RAL 7047
Gewicht : 1.089 kg
Gewicht mit Verpackung : 1.130 kg
Filterart : Plisseefilter
Filterklasse : ISO ePM10 >= 50% (M5) ISO ePM1 >= 50%
(F7)
Brandschutz : Brandschutzklasse A1
Anschlussdurchmesser Kondensatablauf : 3/4"
Stutzenhöhe saugseitig : 730 mm
Stutzenbreite saugseitig : 1.224 mm
Stutzendurchmesser saugseitig :
Stutzendurchmesser saugseitig alt. : 630 mm
Stutzenhöhe druckseitig : 730 mm
Stutzenbreite druckseitig : 1.224 mm
Stutzendurchmesser druckseitig :
Stutzendurchmesser druckseitig alt. : 630 mm
Breite : 3.240 mm
Höhe : 1.930 mm
Tiefe : 1.469 mm
Breite mit Verpackung : 3.360 mm
Höhe mit Verpackung : 1.990 mm
Tiefe mit Verpackung : 1.520 mm
Umgebungstemperatur : -20  C bis 40  C
Wärmetauscherbauart : Kreuz-Gegenstrom
Wirkungsgrad : 82,6% nominal nach ErP (ohne
Kondensation)
EN 1886 Klassifikation : T2/TB2/L2/D1/F9
Verpackungseinheit : 1 Stück
Sortiment : X
GTIN (EAN) : 4012799983781
Hersteller: MAICO
RLT 5500 MV4555VR-Mode 4 Zentrales raumlufttechnisches
Kompaktgerät
Artikelnummer: 0040.2734
Menge: 1,000 Stck

**10.614 RLT 1200 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Linksausführung: Zuluft- und
Abluftanschluss links / Standard/ohne Heizregister
Fördervolumen : 150 m3/h / 1.950 m3/h
Fördervolumen nominal : 1200
ErP / LOT 6 : NRVU / BVU, SFPint 942 (W/(m3/s))
Modus : CO2-Bedarfsgeführt
Bemessungsspannung : 400 V/~3/N/PE
Netzfrequenz : 50 Hz
IMax Gerät : 5,1 A
Schutzart : IP 44
Empfohlene Sicherung Gerät : 16 A
Leistungsaufnahme nominal : 314 W
Anmerkung Leistungsaufnahme nominal : gegen 200 Pa
extern
Einbauort : innen / außen
Material : Metall
Material Gehäuse : Stahlblech, verzinkt
Gehäusedämmung : 45 mm Steinwolle (70 kg/m3),
Klassifizierung A1 nach DIN 4102
Farbe : telegrau, ähnlich RAL 7047
Gewicht : 301 kg
Gewicht mit Verpackung : 429 kg
Filterart : Plisseefilter
Filterklasse : ISO ePM10 >= 50% (M5) ISO ePM1 >= 50%
(F7)
Brandschutz : Brandschutzklasse A1
Anschlussdurchmesser Kondensatablauf : 3/4"
Stutzenhöhe saugseitig : 470 mm
Stutzenbreite saugseitig : 490 mm
Stutzendurchmesser saugseitig :
Stutzendurchmesser saugseitig alt. : 315 mm
Stutzenhöhe druckseitig : 470 mm
Stutzenbreite druckseitig : 490 mm
Stutzendurchmesser druckseitig :
Stutzendurchmesser druckseitig alt. : 315 mm
Breite : 2.190 mm
Höhe : 1.410 mm
Tiefe : 735 mm
Breite mit Verpackung : 2.310 mm
Höhe mit Verpackung : 1.470 mm
Tiefe mit Verpackung : 820 mm
Umgebungstemperatur : -20  C bis 40  C
Wärmetauscherbauart : Kreuz-Gegenstrom
Wirkungsgrad : 81,5% nominal nach ErP (ohne
Kondensation)
EN 1886 Klassifikation : T2/TB2/L2/D1/F9
Verpackungseinheit : 1 Stück
Sortiment : X
GTIN (EAN) : 4012799984443
Hersteller: MAICO
RLT 1200 MV4512VL-Mode 5 Zentrales raumlufttechnisches
Kompaktgerät
Artikelnummer: 0040.2800
Menge: 1,000 Stck

**10.615 RLT 1200 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Rechtsausführung: Zuluft- und
Abluftanschluss rechts / Standard/ohne Heizregister
Fördervolumen : 150 m3/h / 1.950 m3/h
Fördervolumen nominal : 1200
ErP / LOT 6 : NRVU / BVU, SFPint 942 (W/(m3/s))
Modus : CO2-Bedarfsgeführt
Bemessungsspannung : 400 V/~3/N/PE
Netzfrequenz : 50 Hz
IMax Gerät : 5,1 A
Schutzart : IP 44
Empfohlene Sicherung Gerät : 16 A
Leistungsaufnahme nominal : 314 W
Anmerkung Leistungsaufnahme nominal : gegen 200 Pa
extern
Einbauort : innen / außen
Material : Metall
Material Gehäuse : Stahlblech, verzinkt
Gehäusedämmung : 45 mm Steinwolle (70 kg/m3),
Klassifizierung A1 nach DIN 4102
Farbe : telegrau, ähnlich RAL 7047
Gewicht : 301 kg
Gewicht mit Verpackung : 429 kg
Filterart : Plisseefilter
Filterklasse : ISO ePM10 >= 50% (M5) ISO ePM1 >= 50%
(F7)
Brandschutz : Brandschutzklasse A1
Anschlussdurchmesser Kondensatablauf : 3/4"
Stutzenhöhe saugseitig : 470 mm
Stutzenbreite saugseitig : 490 mm
Stutzendurchmesser saugseitig :
Stutzendurchmesser saugseitig alt. : 315 mm
Stutzenhöhe druckseitig : 470 mm
Stutzenbreite druckseitig : 490 mm
Stutzendurchmesser druckseitig :
Stutzendurchmesser druckseitig alt. : 315 mm
Breite : 2.190 mm
Höhe : 1.410 mm
Tiefe : 735 mm
Breite mit Verpackung : 2.310 mm
Höhe mit Verpackung : 1.470 mm
Tiefe mit Verpackung : 820 mm
Umgebungstemperatur : -20  C bis 40  C
Wärmetauscherbauart : Kreuz-Gegenstrom
Wirkungsgrad : 81,5% nominal nach ErP (ohne
Kondensation)
EN 1886 Klassifikation : T2/TB2/L2/D1/F9
Verpackungseinheit : 1 Stück
Sortiment : X
GTIN (EAN) : 4012799984504
Hersteller: MAICO
RLT 1200 MV4512VR-Mode 5 Zentrales raumlufttechnisches
Kompaktgerät
Artikelnummer: 0040.2806
Menge: 1,000 Stck

**10.616 RLT 1600 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Linksausführung: Zuluft- und
Abluftanschluss links / Standard/ohne Heizregister
Fördervolumen : 250 m3/h / 2.600 m3/h
Fördervolumen nominal : 1.600 m3/h
ErP / LOT 6 : NRVU / BVU, SFPint 1045 (W/(m3/s))
Modus : CO2-Bedarfsgeführt
Bemessungsspannung : 400 V/~3/N/PE
Netzfrequenz : 50 Hz
IMax Gerät : 7,1 A
Schutzart : IP 44
Empfohlene Sicherung Gerät : 16 A
Leistungsaufnahme nominal : 464 W
Anmerkung Leistungsaufnahme nominal : gegen 200 Pa
extern
Einbauort : innen / außen
Material : Metall
Material Gehäuse : Stahlblech, verzinkt
Gehäusedämmung : 45 mm Steinwolle (70 kg/m3),
Klassifizierung A1 nach DIN 4102
Farbe : telegrau, ähnlich RAL 7047
Gewicht : 311 kg
Gewicht mit Verpackung : 440 kg
Filterart : Plisseefilter
Filterklasse : ISO ePM10 >= 50% (M5) ISO ePM1 >= 50%
(F7)
Brandschutz : Brandschutzklasse A1
Anschlussdurchmesser Kondensatablauf : 3/4"
Stutzenhöhe saugseitig : 470 mm
Stutzenbreite saugseitig : 490 mm
Stutzendurchmesser saugseitig :
Stutzendurchmesser saugseitig alt. : 400 mm
Stutzenhöhe druckseitig : 470 mm
Stutzenbreite druckseitig : 490 mm
Stutzendurchmesser druckseitig :
Stutzendurchmesser druckseitig alt. : 400 mm
Breite : 2.250 mm
Höhe : 1.410 mm
Tiefe : 735 mm
Breite mit Verpackung : 2.370 mm
Höhe mit Verpackung : 1.470 mm
Tiefe mit Verpackung : 820 mm
Umgebungstemperatur : -20  C bis 40  C
Wärmetauscherbauart : Kreuz-Gegenstrom
Wirkungsgrad : 80,1% nominal nach ErP (ohne
Kondensation)
EN 1886 Klassifikation : T2/TB2/L2/D1/F9
Verpackungseinheit : 1 Stück
Sortiment : X
GTIN (EAN) : 4012799984566
Hersteller: MAICO
RLT 1600 MV4516VL-Mode 5 Zentrales raumlufttechnisches
Kompaktgerät
Artikelnummer: 0040.2812
Menge: 1,000 Stck

**10.617 RLT 1600 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Rechtsausführung: Zuluft- und
Abluftanschluss rechts / Standard/ohne Heizregister
Fördervolumen : 250 m3/h / 2.600 m3/h
Fördervolumen nominal : 1.600 m3/h
ErP / LOT 6 : NRVU / BVU, SFPint 1045 (W/(m3/s))
Modus : CO2-Bedarfsgeführt
Bemessungsspannung : 400 V/~3/N/PE
Netzfrequenz : 50 Hz
IMax Gerät : 7,1 A
Schutzart : IP 44
Empfohlene Sicherung Gerät : 16 A
Leistungsaufnahme nominal : 464 W
Anmerkung Leistungsaufnahme nominal : gegen 200 Pa
extern
Einbauort : innen / außen
Material : Metall
Material Gehäuse : Stahlblech, verzinkt
Gehäusedämmung : 45 mm Steinwolle (70 kg/m3),
Klassifizierung A1 nach DIN 4102
Farbe : telegrau, ähnlich RAL 7047
Gewicht : 311 kg
Gewicht mit Verpackung : 440 kg
Filterart : Plisseefilter
Filterklasse : ISO ePM10 >= 50% (M5) ISO ePM1 >= 50%
(F7)
Brandschutz : Brandschutzklasse A1
Anschlussdurchmesser Kondensatablauf : 3/4"
Stutzenhöhe saugseitig : 470 mm
Stutzenbreite saugseitig : 490 mm
Stutzendurchmesser saugseitig :
Stutzendurchmesser saugseitig alt. : 400 mm
Stutzenhöhe druckseitig : 470 mm
Stutzenbreite druckseitig : 490 mm
Stutzendurchmesser druckseitig :
Stutzendurchmesser druckseitig alt. : 400 mm
Breite : 2.250 mm
Höhe : 1.410 mm
Tiefe : 735 mm
Breite mit Verpackung : 2.370 mm
Höhe mit Verpackung : 1.470 mm
Tiefe mit Verpackung : 820 mm
Umgebungstemperatur : -20  C bis 40  C
Wärmetauscherbauart : Kreuz-Gegenstrom
Wirkungsgrad : 80,1% nominal nach ErP (ohne
Kondensation)
EN 1886 Klassifikation : T2/TB2/L2/D1/F9
Verpackungseinheit : 1 Stück
Sortiment : X
GTIN (EAN) : 4012799984627
Hersteller: MAICO
RLT 1600 MV4516VR-Mode 5 Zentrales raumlufttechnisches
Kompaktgerät
Artikelnummer: 0040.2818
Menge: 1,000 Stck

**10.618 RLT 2300 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Linksausführung: Zuluft- und
Abluftanschluss links / Standard/ohne Heizregister
Fördervolumen : 400 m3/h / 3.500 m3/h
Fördervolumen nominal : 2.300 m3/h
ErP / LOT 6 : NRVU / BVU, SFPint 987 (W/(m3/s))
Modus : CO2-Bedarfsgeführt
Bemessungsspannung : 400 V/~3/N/PE
Netzfrequenz : 50 Hz
Schutzart : IP 44
Empfohlene Sicherung Gerät : 16 A
Leistungsaufnahme nominal : 630 W
Anmerkung Leistungsaufnahme nominal : gegen 200 Pa
extern
Einbauort : innen / außen
Material : Metall
Material Gehäuse : Stahlblech, verzinkt
Gehäusedämmung : 45 mm Steinwolle (70 kg/m3),
Klassifizierung A1 nach DIN 4102
Farbe : telegrau, ähnlich RAL 7047
Gewicht : 393 kg
Gewicht mit Verpackung : 555 kg
Filterart : Plisseefilter
Filterklasse : ISO ePM10 >= 50% (M5) ISO ePM1 >= 50%
(F7)
Brandschutz : Brandschutzklasse A1
Anschlussdurchmesser Kondensatablauf : 3/4"
Stutzenhöhe saugseitig : 560 mm
Stutzenbreite saugseitig : 620 mm
Stutzendurchmesser saugseitig :
Stutzendurchmesser saugseitig alt. : 450 mm
Stutzenhöhe druckseitig : 560 mm
Stutzenbreite druckseitig : 620 mm
Stutzendurchmesser druckseitig :
Stutzendurchmesser druckseitig alt. : 450 mm
Breite : 2.395 mm
Höhe : 1.610 mm
Tiefe : 865 mm
Breite mit Verpackung : 2.515 mm
Höhe mit Verpackung : 1.670 mm
Tiefe mit Verpackung : 950 mm
Umgebungstemperatur : -20  C bis 40  C
Wärmetauscherbauart : Kreuz-Gegenstrom
Wirkungsgrad : 83,8% nominal nach ErP (ohne
Kondensation)
EN 1886 Klassifikation : T2/TB2/L2/D1/F9
Verpackungseinheit : 1 Stück
Sortiment : X
GTIN (EAN) : 4012799984689
Hersteller: MAICO
RLT 2300 MV4523VL-Mode 5 Zentrales raumlufttechnisches
Kompaktgerät
Artikelnummer: 0040.2824
Menge: 1,000 Stck

**10.619 RLT 2300 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Rechtsausführung: Zuluft- und
Abluftanschluss rechts / Standard/ohne Heizregister
Fördervolumen : 400 m3/h / 3.500 m3/h
Fördervolumen nominal : 2.300 m3/h
ErP / LOT 6 : NRVU / BVU, SFPint 987 (W/(m3/s))
Modus : CO2-Bedarfsgeführt
Bemessungsspannung : 400 V/~3/N/PE
Netzfrequenz : 50 Hz
Schutzart : IP 44
Empfohlene Sicherung Gerät : 16 A
Leistungsaufnahme nominal :
Anmerkung Leistungsaufnahme nominal : gegen 200 Pa
extern
Einbauort : innen / außen
Material : Metall
Material Gehäuse : Stahlblech, verzinkt
Gehäusedämmung : 45 mm Steinwolle (70 kg/m3),
Klassifizierung A1 nach DIN 4102
Farbe : telegrau, ähnlich RAL 7047
Gewicht : 393 kg
Gewicht mit Verpackung : 555 kg
Filterart : Plisseefilter
Filterklasse : ISO ePM10 >= 50% (M5) ISO ePM1 >= 50%
(F7)
Brandschutz : Brandschutzklasse A1
Anschlussdurchmesser Kondensatablauf : 3/4"
Stutzenhöhe saugseitig : 560 mm
Stutzenbreite saugseitig : 620 mm
Stutzendurchmesser saugseitig :
Stutzendurchmesser saugseitig alt. : 450 mm
Stutzenhöhe druckseitig : 560 mm
Stutzenbreite druckseitig : 620 mm
Stutzendurchmesser druckseitig :
Stutzendurchmesser druckseitig alt. : 450 mm
Breite : 2.395 mm
Höhe : 1.610 mm
Tiefe : 865 mm
Breite mit Verpackung : 2.515 mm
Höhe mit Verpackung : 1.670 mm
Tiefe mit Verpackung : 950 mm
Umgebungstemperatur : -20  C bis 40  C
Wärmetauscherbauart : Kreuz-Gegenstrom
Wirkungsgrad : 83,8% nominal nach ErP (ohne
Kondensation)
EN 1886 Klassifikation : T2/TB2/L2/D1/F9
Verpackungseinheit : 1 Stück
Sortiment : X
GTIN (EAN) : 4012799984740
Hersteller: MAICO
RLT 2300 MV4523VR-Mode 5 Zentrales raumlufttechnisches
Kompaktgerät
Artikelnummer: 0040.2830
Menge: 1,000 Stck

**10.620 RLT 4000 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Linksausführung: Zuluft- und
Abluftanschluss links / Standard/ohne Heizregister
Fördervolumen : 750 m3/h / 5.000 m3/h
Fördervolumen nominal : 4.000 m3/h
ErP / LOT 6 : NRVU / BVU, SFPint 1124 (W/(m3/s))
Modus : CO2-Bedarfsgeführt
Bemessungsspannung : 400 V/~3/N/PE
Netzfrequenz : 50 Hz
IMax Gerät : 6,1 A
Schutzart : IP 44
Empfohlene Sicherung Gerät : 16 A
Leistungsaufnahme nominal : 1.248 W
Anmerkung Leistungsaufnahme nominal : gegen 200 Pa
extern
Einbauort : innen / außen
Material : Metall
Material Gehäuse : Stahlblech, verzinkt
Gehäusedämmung : 45 mm Steinwolle (70 kg/m3),
Klassifizierung A1 nach DIN 4102
Farbe : telegrau, ähnlich RAL 7047
Gewicht : 632 kg
Gewicht mit Verpackung : 825 kg
Filterart : Plisseefilter
Filterklasse : ISO ePM10 >= 50% (M5) ISO ePM1 >= 50%
(F7)
Brandschutz : Brandschutzklasse A1
Anschlussdurchmesser Kondensatablauf : 3/4"
Stutzenhöhe saugseitig : 670 mm
Stutzenbreite saugseitig : 940 mm
Stutzendurchmesser saugseitig :
Stutzendurchmesser saugseitig alt. : 630 mm
Stutzenhöhe druckseitig : 670 mm
Stutzenbreite druckseitig : 940 mm
Stutzendurchmesser druckseitig :
Stutzendurchmesser druckseitig alt. : 630 mm
Breite : 2.980 mm
Höhe : 1.810 mm
Tiefe : 1.145 mm
Breite mit Verpackung : 3.100 mm
Höhe mit Verpackung : 1.870 mm
Tiefe mit Verpackung : 1.240 mm
Umgebungstemperatur : -20  C bis 40  C
Wärmetauscherbauart : Kreuz-Gegenstrom
Wirkungsgrad : 83,2% nominal nach ErP (ohne
Kondensation)
EN 1886 Klassifikation : T2/TB2/L2/D1/F9
Verpackungseinheit : 1 Stück
Sortiment : X
GTIN (EAN) : 4012799984801
Hersteller: MAICO
RLT 4000 MV4540VL-Mode 5 Zentrales raumlufttechnisches
Kompaktgerät
Artikelnummer: 0040.2836
Menge: 1,000 Stck

**10.621 RLT 4000 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Rechtsausführung: Zuluft- und
Abluftanschluss rechts / Standard/ohne Heizregister
Fördervolumen : 750 m3/h / 5.000 m3/h
Fördervolumen nominal : 4.000 m3/h
ErP / LOT 6 : NRVU / BVU, SFPint 1124 (W/(m3/s))
Modus : CO2-Bedarfsgeführt
Bemessungsspannung : 400 V/~3/N/PE
Netzfrequenz : 50 Hz
IMax Gerät : 6,1 A
Schutzart : IP 44
Empfohlene Sicherung Gerät : 16 A
Leistungsaufnahme nominal : 1.248 W
Anmerkung Leistungsaufnahme nominal : gegen 200 Pa
extern
Einbauort : innen / außen
Material : Metall
Material Gehäuse : Stahlblech, verzinkt
Gehäusedämmung : 45 mm Steinwolle (70 kg/m3),
Klassifizierung A1 nach DIN 4102
Farbe : telegrau, ähnlich RAL 7047
Gewicht : 632 kg
Gewicht mit Verpackung : 825 kg
Filterart : Plisseefilter
Filterklasse : ISO ePM10 >= 50% (M5) ISO ePM1 >= 50%
(F7)
Brandschutz : Brandschutzklasse A1
Anschlussdurchmesser Kondensatablauf : 3/4"
Stutzenhöhe saugseitig : 670 mm
Stutzenbreite saugseitig : 940 mm
Stutzendurchmesser saugseitig :
Stutzendurchmesser saugseitig alt. : 630 mm
Stutzenhöhe druckseitig : 670 mm
Stutzenbreite druckseitig : 940 mm
Stutzendurchmesser druckseitig :
Stutzendurchmesser druckseitig alt. : 630 mm
Breite : 2.980 mm
Höhe : 1.810 mm
Tiefe : 1.145 mm
Breite mit Verpackung : 3.100 mm
Höhe mit Verpackung : 1.870 mm
Tiefe mit Verpackung : 1.240 mm
Umgebungstemperatur : -20  C bis 40  C
Wärmetauscherbauart : Kreuz-Gegenstrom
Wirkungsgrad : 83,2% nominal nach ErP (ohne
Kondensation)
EN 1886 Klassifikation : T2/TB2/L2/D1/F9
Verpackungseinheit : 1 Stück
Sortiment : X
GTIN (EAN) : 4012799984863
Hersteller: MAICO
RLT 4000 MV4540VR-Mode 5 Zentrales raumlufttechnisches
Kompaktgerät
Artikelnummer: 0040.2842
Menge: 1,000 Stck

**10.622 RLT 5500 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Linksausführung: Zuluft- und
Abluftanschluss links / Standard/ohne Heizregister
Fördervolumen : 1.000 m3/h / 6.900 m3/h
Fördervolumen nominal : 5.500 m3/h
ErP / LOT 6 : NRVU / BVU, SFPint 1205 (W/(m3/s))
Modus : CO2-Bedarfsgeführt
Bemessungsspannung : 400 V/~3/N/PE
Netzfrequenz : 50 Hz
IMax Gerät : 8,7 A
Schutzart : IP 44
Empfohlene Sicherung Gerät : 16 A
Leistungsaufnahme nominal : 1.840 W
Anmerkung Leistungsaufnahme nominal : gegen 200 Pa
extern
Einbauort : innen / außen
Material : Metall
Material Gehäuse : Stahlblech, verzinkt
Gehäusedämmung : 45 mm Steinwolle (70 kg/m3),
Klassifizierung A1 nach DIN 4102
Farbe : telegrau, ähnlich RAL 7047
Gewicht : 1.089 kg
Gewicht mit Verpackung : 1.130 kg
Filterart : Plisseefilter
Filterklasse : ISO ePM10 >= 50% (M5) ISO ePM1 >= 50%
(F7)
Brandschutz : Brandschutzklasse A1
Anschlussdurchmesser Kondensatablauf : 3/4"
Stutzenhöhe saugseitig : 730 mm
Stutzenbreite saugseitig : 1.224 mm
Stutzendurchmesser saugseitig :
Stutzendurchmesser saugseitig alt. : 630 mm
Stutzenhöhe druckseitig : 730 mm
Stutzenbreite druckseitig : 1.224 mm
Stutzendurchmesser druckseitig :
Stutzendurchmesser druckseitig alt. : 630 mm
Breite : 3.240 mm
Höhe : 1.930 mm
Tiefe : 1.469 mm
Breite mit Verpackung : 3.360 mm
Höhe mit Verpackung : 1.990 mm
Tiefe mit Verpackung : 1.520 mm
Umgebungstemperatur : -20  C bis 40  C
Wärmetauscherbauart : Kreuz-Gegenstrom
Wirkungsgrad : 82,6% nominal nach ErP (ohne
Kondensation)
EN 1886 Klassifikation : T2/TB2/L2/D1/F9
Verpackungseinheit : 1 Stück
Sortiment : X
GTIN (EAN) : 4012799984924
Hersteller: MAICO
RLT 5500 MV4555VL-Mode 5 Zentrales raumlufttechnisches
Kompaktgerät
Artikelnummer: 0040.2848
Menge: 1,000 Stck

**10.623 RLT 5500 Zentrales raumlufttechnisches Kompaktgerät Zentrales raumlufttechnisches Kompaktgerät mit Wärmerückgewinnung. Aus**
Merkmale:
RLT Kompaktgerät mit Wärmerückgewinnung.
Anschlussfertig mit integriertem Controller und
automatischem Bypass.
Horizontale Ausführung (H): wahlweise für
Innenaufstellung oder Deckenbefestigung, mit Regendach
und Außenhaube auch als flaches Gerät zur
Außenaufstellung geeignet.
Vertikale Ausführung (V): wahlweise für Innen- oder
Außenaufstellung.
Leicht revisionierbar durch seitlich öffenbare und
abnehmbare Revisionstüren.
Geräteklassifikation A1 nach DIN 4102 (nicht brennbar).
Einsatzbereich:
Hocheffiziente RLT-Kompaktgeräte mit Wärmerückgewinnung
für Gewerbe, Industrie, Büro- und Wohnungsbau.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Gehäuseklassifikation nach DIN EN 1886:
Wärmedurchgangskoeffizient: T2
Wärmebrückenfaktor: TB2
Gehäuse-Leckage-Klasse: L2
Mechanische Stabilität: D1
Filter-Bypass-Leckage: F9 (= <2%)
Außenpaneele sind pulverbeschichtet in grau, ähnlich
RAL 7047.
Innenseite ist aus verzinktem Stahlblech und glatten
Innenoberflächen.
In den Kabelschutzrohren auf Abstandshaltern sind
elektrische Leitungen verlegt.
Kondensatwanne aus Edelstahl, alle weiteren Einbauteile
sind aus verzinktem Stahl, Aluminium oder Edelstahl und
hygienisch nach VDI 6022.
Großzügig bemessene Revisionsöffnungen ermöglichen
einen einfachen Zugang zu allen internen Komponenten
bei Wartungsarbeiten.
Paneele und Revisionstüren:
Wärmebrückenoptimierte Paneele und Revisionstüren aus
verzinktem Stahlblech, thermisch entkoppelt,
pulverbeschichtet zum besonderen Schutz vor Korrosion.
Doppelwandiger Aufbau der Paneele in Sandwichbauweise
mit innenliegender, nicht brennbarer Steinwolle
(Stärke: 45 mm, Dichte 70 kg/m3, Baustoffklasse A1 nach
DIN 4102 (nicht brennbar)) für beste Schall- und
Wärmedämmung.
Die Revisionstüren sind mit druckadaptiver Dichtung zur
Anpassung an die Druckverhältnisse im Gerät
ausgestattet.
Beschichtung:
Außenpanelle sind UV-beständig pulverbeschichtet in
grau, ähnlich RAL 7047. Die Beschichtung bietet
besonderen Schutz vor Korrosion..
Montage:
Zur stehenden Bodenmontage ist das Gerät mit 180 mm
hohem Profilfüßen ausgestattet.
Die Profilfüße sind bei Bedarf demontierbar.
Zur hängenden Deckenmontage kann das Horizontale Gerät
(H) mit optionalen Deckenmontagewinkeln für
Gewindestangen M12 ausgestattet werden.
Zur Außenaufstellung sind optional erhältlich:
Außenluft- und Fortluftklappen mit Klappenstellmotor
Regenschutz für Klappenstellmotor
Außen- und Fortlufthauben
Regendach
Unterdrucksiphon
Siphonbegleitheizung
Ventilatoren:
Direkt angetriebene, einseitig saugende
EC-Radialventilatoren mit rückwärts gekrümmten
Laufradschaufeln aus Verbundwerkstoff für optimierten
Wirkungsgrad und minimierten Geräuschpegel.
Wartungsfreie, abgedichtete Kugellager mit
Langzeitschmierung.
Befestigt direkt in Frontkammer ohne zusätzliche
Montageschiene zur vollständigen Reinigbarkeit nach VDI
6022.
Laufrad aus hochfesten Verbundwerkstoffen mit
strömungsoptimierter Einströmdüse aus verzinktem
Stahlblech mit Druckmessstutzen.
Statisch und dynamisch gewuchtetes Laufrad gemäß DIN
ISO 21940-11.
Schwingungsgeprüft in Anlehnung an die ISO 14694, max.
Schwingstärke beträgt 3,5 mm/s.
EC-Außenläufermotor mit integrierter
Steuerungselektronik ohne Seltene-Erden Magnete mit
hocheffizienter elektronischer Kommutierung (EC),
integrierter thermischer Abschaltung und
Drehzahlregelung.
Die EC-Technologie ist eine ökologische Lösung, welche
einen niedrigen Energieverbrauch für Steuerung,
Kontrolle und Regelung des Betriebspunktes bei
Volumenströmen von 10 bis 100 % garantiert.
Dies begünstigt einen niedrigen Geräuschpegel für
besseren akustischen Komfort.
Integrierter Blockierschutz, Phasenausfallerkennung,
Sanftanlauf, Übertemperaturschutz Elektronik,
Motorunterspannungsausfallerkennung,
Leistungsbegrenzung, Motorstrombegrenzung.
Die Ventilatoren erfüllen die aktuellen EMV-Richtlinien
und Anforderungen bezüglich Netzrückwirkungen und
EMV-Störfestigkeit.
Schutzart des Ventilators: IP 55, Isolationsklasse "F",
Feuchte- (F) / Umweltschutzklasse (H) H1.
Die Wirkungsklasse des Motors übertrifft die Klasse
IE4.
Wärmerückgewinnung:
Hocheffizienter sechseckiger
Gegenstrom-Plattenwärmetauscher aus
seewasserbeständigem Aluminium.
Wirkungsgrad > 90 % nach DIN EN 13141-7; größer 87%
nach ErP Ecodesignrichtlinie 1253/2014.
Eurovent zertifiziert.
Zur Nutzung der sensiblen und latenten Wärmeenergie
welche in den Luftströmen enthalten ist.
Die Außenluft- und Abluftströme werden getrennt über
parallel angeordnete dünne Aluminiumplatten im
Gegenstromprinzip aneinander vorbeigeführt.
Kondensatwanne:
Hygienisch einwandfreier Kondensatablauf durch
Edelstahlkondensatwanne im Gerät. Anschlussdurchmesser
¢".
Komplett unter dem Wärmetauscher platziert.
Bypassklappe:
Modulierend durch stetig regelnden Bypassantrieb.
Handverstellung mit Drucktaste möglich.
Der Antrieb ist überlastsicher und wartungsfrei.
Leistungsverbrauch im Betrieb 1.5 W; Leistungsverbrauch
in Ruhestellung 0.4 W.
Bypassklappen im Aluminiumgehäuse mit Zahnradgetriebe
und gegenläufig gekoppelten, kunststoffgelagerten
Profillamellen aus Aluminium mit Dichtlippe,
Dichtigkeitsklasse 2 gemäß DIN EN 1751.
Klappenantrieb sowie Zahnräder außerhalb des Luftstroms
angeordnet, dadurch für erhöhte Hygienebedingungen nach
VDI 6022 geeignet.
Energiesparender fertig verdrahteter Klappenantrieb als
stetig regelnder Stellmotor für Modulation von 0 bis
100%.
Der integrierte Bypass im Außenluft- / Zuluftstrom
angeordnet sichert den Einfrierschutz im
Frostschutzfall und dient der freien Kühlung im
Sommerfall.
Wenn das Gerät mit einer elektrischen Vorheizung
ausgestattet ist, wählt die Regelung automatisch die
optimale Lösung.
Im Sommerfall regelt der Bypass durch Modulation auf
die eingestellte Zulufttemperatur.
Filter:
ISO ePM1 50% (F7) Filter am Außenlufteingang und ISO
ePM10 50% (M5) Paneelfilter am Ablufteingang. Filter
sind auf Schienen mit Lippendichtungen montiert, um
eine effektive Luftdichtheit zu gewährleisten.
Die Filter werden stets vor den jeweiligen Bauteilen
angebracht, um deren Schutz zu gewährleisten.
Filtermeldung via Druckdifferenzmessung am
Außenluftfilter und am Abluftfilter, einstellbar von 50
bis 500 Pascal, voreingestellt auf 150 Pascal.
Kanalanschluss:
Geräte haben rechteckige Kanalanschlüsse und sind für
den Anschluss von Rechteckkanal mit 20 mm Profil
vorgesehen.
Das Profil ist mit einem Dichtungsband zu ergänzen.
Für den Anschluss an Rundkanal sind Übergangsadapter
optional verfügbar.
Absperrklappen für Außenluft und Fortluft:
Außenluft- und Fortluftklappen im Aluminiumgehäuse mit
Zahnradgetriebe und gegenläufig gekoppelten,
kunststoffgelagerten Profillamellen aus Aluminium mit
Dichtlippe, Dichtigkeitsklasse 2 gemäß DIN EN 1751.
Klappenantrieb sowie Zahnräder sind außerhalb des
Luftstroms angeordnet, dadurch für erhöhte
Hygienebedingungen nach VDI 6022 geeignet.
Außenluft- und Fortluftklappen sind optional
bestellbar.
Die Klappen werden bei Bestellung werkseitig außen am
Geräterahmen montiert und der Stellmotor elektrisch
angeschlossen.
Technikfach:
Separates, abschließbares Technikfach in Schutzklasse
IP 65, in dem die elektrischen Komponenten und die
Regelung untergebracht sind.
Separate Ablage innerhalb des Technikfaches für
beiliegendes Schaltplanheft.
Kabelenden innerhalb des Technikfaches mit eindeutiger
Nummerierung mittels Kabelkennzeichnung an jedem
Anschlusspunkt und in beiliegenden Anschlussplan zur
verwechslungsfreien Zuordnung.
Kabelanschluss:
Plug Play Anschluss: 5-poliger Anschluss am Klemmblock
X1 innerhalb des separaten, abschließbaren
Technikfaches.
Empfohlener Fehlerstromschutzschalter: Klasse B oder
B+, Auslösefehlerstrom siehe technische Daten.
Empfohlene Sicherungen für Netzanschluss: D-Typ
"träge"; D-10.000 A - AC3
Elektrische Verdrahtung:
Industriell gefertigter Kabelbaum, übersichtliche
Leitungsverlegung und ungehinderter Zugang zu den
Komponenten bei Wartung sowie beste
Reinigungsmöglichkeit der Oberflächen.
Aufgeräumte Kabelverlegung mit einzelnen
Kabelschutzschläuchen und Abstandshaltern zu den
Komponenten innerhalb des Gerätes.
Kabelschutzschläuche in Kabelverschraubung eingeführt,
keine offenen Leitungen sichtbar.
Regelung:
Vollintegrierte, komplett verkabelte Regeleinheit inkl.
allpolig trennenden Hauptschalter.
Regeleinheit komplett vor Umwelteinflüssen in
Technikfach Schutzart IP 65 integriert.
Integrierter Webbrowser.
Integrierte Sicherungselemente für sämtliche auf das
Lüftungsgerät abgestimmte Steuer- und
Regelungsfunktionen:
Motorschutzschalter mit Phasenausfallerkennung,
Kurzschluss-Schutz mit magnetischem
Kurzschlussauslöser.
Leitungsschutzschalter 230 V,
Auslösecharakteristikklasse C.
IG-Reparaturschalter, 4-phasig, IP 54, CE-konform.
Gewährleistung der elektrischen Sicherheit gem.
folgender Richtlinien: Maschinenrichtlinie 2006/42/EC
(Niederspannungsrichtlinie enthalten), EMV-Richtlinie
2014/30/EU sowie komplette Funktionsprüfung ab Werk.
Betriebsfertig mit Reparaturschalter.
Integriertes Schaltnetzteil 230 V AC / 24 V DC, 2,5 A.
Zeitprogrammierung für Wochenpläne inklusive Ferien und
Feiertage für ein ganzes Jahr.
Automatische Sommer- und Winterzeitumstellung.
Individueller Zeitplan für jeden Wochentag plus
separatem Ferien- und Feiertagsplan.
Bis zu 24 verschiedene Ferienzeiträume/Feiertage können
eingestellt werden.
Als Ferienzeitraum gilt sowohl ein einzelner Tag bis
hin zu 365 aufeinanderfolgende Tage.
8 verschiedene Menüs stehen zur Verfügung, eines für  0
jeden Wochentag und ein zusätzliches für Ferien.
Ferienpläne haben gegenüber anderen
Wochentagszeitplänen Vorrang.
Jeder Wochentagszeitplan verfügt über bis zu zwei
individuelle Nutzungszeiten.
Tägliche individuelle Zeitprogramme für Stufe 2 und
Stufe 1 verfügbar, mit jeweils bis zu zwei
Nutzungszeiten.
Betriebsart / Modus:
Der integrierte Regler wird werkseitig auf die
bestellte Betriebsart parametriert.
Bei der Gerätebestellung muss der erforderliche
Betriebsmodus definiert sein:
Dadurch wird eine zuverlässige Betriebsart
sichergestellt, da vor Ort keine Eingriffe ins Gerät
erforderlich sind.
Alarmmeldung:
Alarme werden in der Alarmliste protokolliert.
Die Liste zeigt die Art des Alarms, Datum und Zeit und
den Alarmtyp.
Sprachen:
Deutsch, Französisch, Russisch, Niederländisch,
Englisch, Schwedisch.
Schnittstellen:
Folgende Schnittstellen zur Integration in die
Gebäudeleittechnik stehen serienmäßig zur Verfügung:
Ethernet-Schnittstelle für
Modbus TCP/IP- Protokoll
BACnet/IP: BACnet-AAC (Advanced Application Controller)
-Protokoll
RS 485 Schnittstelle für
Modbus RTU
Bedienmodul:
Zur Bedienung liegt dem RLT-Gerät ein Bedienmodul zur
Wandmontage / Gerätemontage bei.
Das Bedienmodul ist kabelgebunden und verfügt über ein
vierzeiliges, hintergrundbeleuchtetes LCD-Display.
Allgemeines:
Die RLT-Geräte sind in 5 Volumenstrombereichen bis
nominal 5500 m3/h und 4 Konfigurationen mit den
Optionen Horizontal links, Horizontal rechts, Vertikal
links und Vertikal rechts erhältlich.
Wahlweise können Heiz- und Kühlregister sowie
Absperrklappen ergänzt werden.
Zubehör zur wetterfesten Außenaufstellung runden das
System ab.
Optionales Zubehör:
Externes Pumpenkaltwasser- oder DX-Kühlregister.
Internes Elektrisches Vorheizregister [PH].
Internes Elektroheizregister [EH].
Internes Pumpenwarmwasserheizregister [WH].
Touchdisplay.
Schalldämpfer.
AUL-/FOL-Klappen mit Stellantrieb.
Regendach für Außeninstallation.
AUL-/FOL- Hauben für Außeninstallation.
Zulassungen, Zertifikate und Richtlinien :
ErP- konform, VDI 6022 konform.
Einhaltung folgender Richtlinien: Maschinenrichtlinie
2006/42/EC (Niederspannungsrichtlinie enthalten),
EMV-Richtlinie 2014/30/EU, Ecodesign-Richtlinie
2009/125/EC (Regulierung Nr. 1253/2014 - LOT6), RoHS 2
Richtlinie 2011/65/EU.
Betriebsmodus: Modus 5.
Bedarfsgeführter, konstanter Luftvolumenstrom mit
integriertem CO2-Sensor parametriert.
Technische Daten
Ausführung : Rechtsausführung: Zuluft- und
Abluftanschluss rechts / Standard/ohne Heizregister
Fördervolumen : 1.000 m3/h / 6.900 m3/h
Fördervolumen nominal : 5.500 m3/h
ErP / LOT 6 : NRVU / BVU, SFPint 1205 (W/(m3/s))
Modus : CO2-Bedarfsgeführt
Bemessungsspannung : 400 V/~3/N/PE
Netzfrequenz : 50 Hz
IMax Gerät : 8,7 A
Schutzart : IP 44
Empfohlene Sicherung Gerät : 16 A
Leistungsaufnahme nominal : 1.840 W
Anmerkung Leistungsaufnahme nominal : gegen 200 Pa
extern
Einbauort : innen / außen
Material : Metall
Material Gehäuse : Stahlblech, verzinkt
Gehäusedämmung : 45 mm Steinwolle (70 kg/m3),
Klassifizierung A1 nach DIN 4102
Farbe : telegrau, ähnlich RAL 7047
Gewicht : 1.089 kg
Gewicht mit Verpackung : 1.130 kg
Filterart : Plisseefilter
Filterklasse : ISO ePM10 >= 50% (M5) ISO ePM1 >= 50%
(F7)
Brandschutz : Brandschutzklasse A1
Anschlussdurchmesser Kondensatablauf : 3/4"
Stutzenhöhe saugseitig : 730 mm
Stutzenbreite saugseitig : 1.224 mm
Stutzendurchmesser saugseitig :
Stutzendurchmesser saugseitig alt. : 630 mm
Stutzenhöhe druckseitig : 730 mm
Stutzenbreite druckseitig : 1.224 mm
Stutzendurchmesser druckseitig :
Stutzendurchmesser druckseitig alt. : 630 mm
Breite : 3.240 mm
Höhe : 1.930 mm
Tiefe : 1.469 mm
Breite mit Verpackung : 3.360 mm
Höhe mit Verpackung : 1.990 mm
Tiefe mit Verpackung : 1.520 mm
Umgebungstemperatur : -20  C bis 40  C
Wärmetauscherbauart : Kreuz-Gegenstrom
Wirkungsgrad : 82,6% nominal nach ErP (ohne
Kondensation)
EN 1886 Klassifikation : T2/TB2/L2/D1/F9
Verpackungseinheit : 1 Stück
Sortiment : X
GTIN (EAN) : 4012799984986
Hersteller: MAICO
RLT 5500 MV4555VR-Mode 5 Zentrales raumlufttechnisches
Kompaktgerät
Artikelnummer: 0040.2854
Menge: 1,000 Stck

**10.624 CleanBox Luftreiniger Mobiler Luftreiniger mit HEPA-Filter (H14), filtert bis zu 99,995 % al**
Merkmale:
Filtert 99,995 % der Bakterien und Viren aus der Luft.
ISO ePM1 >= 50 % (F7) Vollfilter + HEPA H14-Filter.
Modernes, zeitloses Design.
Stufenlos einstellbar.
Leiser und zugluftfreier Betrieb.
Robustes und sicheres Gehäuse aus Stahlblech.
Energiesparender EC-Ventilator.
Plug Play via Steckdose.
Mobiler Einsatzbereich durch Transportrollen.
Technische Daten
Ausführung : HEPA-Filter (H14)
Luftumwälzung : 100 m3/h - 300 m3/h
Drehzahlsteuerbar : +
Reversierbarkeit : -
Spannungsart : Wechselstrom
Bemessungsspannung : 230 V
Netzfrequenz : 50 Hz / 60 Hz
Nennleistung : 52 W
IMax : 0,5 A
Schutzart : IP 20
Polumschaltbar : -
Elektrische Steckverbindung : Stecker
Einbauort : mobil
Material Gehäuse : Stahlblech, pulverbeschichtet
Farbe : schwarz (RAL 9005) / weiß (RAL 7035)
Gewicht : 35 kg
Gewicht mit Verpackung : 39 kg
Filterart : Vorfilter + HEPA-Filter
Filterklasse : ISO ePM1 >= 50 % (F7) / H14
Breite : 370 mm
Höhe : 1.168 mm
Tiefe : 370 mm
Breite mit Verpackung : 460 mm
Höhe mit Verpackung : 1.195 mm
Tiefe mit Verpackung : 400 mm
Umgebungstemperatur : -5  C bis 40  C
Schalldruckpegel : 45 dB (Abstand 1 m,
Freifeldbedingungen)
Verpackungseinheit : 1 Stück
Sortiment : L
GTIN (EAN) : 4012799956495
Hersteller: MAICO
CleanBox 300 Luftreiniger
Artikelnummer: 0095.0649
Menge: 1,000 Stck

**10.625 CleanBox Luftreiniger Mobiler Luftreiniger mit HEPA-Filter (H14) und UV-C Lampen, filtert bi**
Ausführung mit UV-C Lampen:
Zusätzlicher Schutz durch UV-C Lampen. Töten bis zu
99,99% der Viren und Bakterien.
Merkmale:
Filtert 99,995 % der Bakterien und Viren aus der Luft.
ISO ePM1 >= 50 % (F7) Vollfilter + HEPA H14-Filter.
Modernes, zeitloses Design.
Stufenlos einstellbar.
Leiser und zugluftfreier Betrieb.
Robustes und sicheres Gehäuse aus Stahlblech.
Energiesparender EC-Ventilator.
Plug Play via Steckdose.
Mobiler Einsatzbereich durch Transportrollen.
Technische Daten
Ausführung : HEPA-Filter (H14) + UV-C Lampen
Luftumwälzung : 100 m3/h - 300 m3/h
Drehzahlsteuerbar : +
Reversierbarkeit : -
Spannungsart : Wechselstrom
Bemessungsspannung : 230 V
Netzfrequenz : 50 Hz / 60 Hz
Nennleistung : 135 W
IMax : 0,8 A
Schutzart : IP 20
Polumschaltbar : -
Elektrische Steckverbindung : Stecker
Einbauort : mobil
Material Gehäuse : Stahlblech, pulverbeschichtet
Farbe : schwarz (RAL 9005) / weiß (RAL 7035)
Gewicht : 35 kg
Gewicht mit Verpackung : 39 kg
Filterart : Vorfilter + HEPA-Filter
Filterklasse : ISO ePM1 >= 50 % (F7) / H14
Breite : 370 mm
Höhe : 1.168 mm
Tiefe : 370 mm
Breite mit Verpackung : 460 mm
Höhe mit Verpackung : 1.195 mm
Tiefe mit Verpackung : 400 mm
Umgebungstemperatur : -5  C bis 40  C
Schalldruckpegel : 45 dB (Abstand 1 m,
Freifeldbedingungen)
Verpackungseinheit : 1 Stück
Sortiment : L
GTIN (EAN) : 4012799956518
Hersteller: MAICO
CleanBox 300 UV Luftreiniger
Artikelnummer: 0095.0651
Menge: 1,000 Stck

**10.626 CleanBox Luftreiniger Stationärer Luftreiniger mit HEPA-Filter (H14), filtert bis zu 99,995**
Merkmale :
Filtert 99,995 % der Bakterien und Viren (z.B.
Corona-Viren) aus der Luft.
Visualisierung der Luftqualität mittels CO2-Sensor.
ISO ePM1 = 55 % (F7) Vorfilter/ HEPA H14-Filter.
Design-Glasbedienelement: Einfache und intuitive
Bedienung.
Automatikbetrieb oder manueller Betrieb über 4
Leistungsstufen.
Integrierter CO2-Sensor.
Leiser und zugluftfreier Betrieb.
Robustes und sicheres Gehäuse aus Stahlblech.
Energiesparender EC-Ventilator.
Plug Play via Steckdose.
Einfacher Transport an den Einsatzort via
Transportrollen.
Technische Daten
Ausführung : HEPA-Filter (H14)
Luftumwälzung : 400 m3/h - 1.200 m3/h
Drehzahlsteuerbar : +
Reversierbarkeit : -
Spannungsart : Wechselstrom
Bemessungsspannung : 230 V
Netzfrequenz : 50 Hz / 60 Hz
Nennleistung : 32 W / 57 W / 86 W / 170 W
IMax : 0,71 A
Schutzart : IP 20
Polumschaltbar : -
Elektrische Steckverbindung : Stecker
Einbauort : mobil
Material Gehäuse : Stahlblech, pulverbeschichtet
Farbe : reinweiß, ähnlich RAL 9010
Gewicht : 125 kg
Gewicht mit Verpackung : 155 kg
Filterart : Vorfilter + HEPA-Filter
Filterklasse : ISO ePM1 55 % (F7) / H14
Breite : 500 mm
Höhe : 1.900 mm
Tiefe : 600 mm
Breite mit Verpackung : 780 mm
Höhe mit Verpackung : 2.050 mm
Tiefe mit Verpackung : 880 mm
Umgebungstemperatur : -5  C bis 40  C
Schalldruckpegel : 32 dB / 38 dB / 41 dB / 44 dB
(Abstand 1 m, Freifeldbedingungen)
Verpackungseinheit : 1 Stück
Sortiment : L
GTIN (EAN) : 4012799956501
Hersteller: MAICO
CleanBox 1200 Luftreiniger
Artikelnummer: 0095.0650
Menge: 1,000 Stck

**10.627 EN 20 Axialer Wandeinbauventilator Axiale Wandeinbauventilator zur Entlüftung, DN 200**
Merkmale:
Gehäuse ohne Werkzeug zur Reinigung einfach abnehmbar.
Angenehm leise.
Schmutzfreier und schneller Austausch von bestehenden
EN-Geräten, da 100 % kompatibel mit den
Vorgängergeräten EN und ET.
Bei vorhandenen elektrischen Außenklappen mit
Steckverbindung: Stecker abtrennen und die einzelnen
Adern gemäß Schaltbilder EN/ENR im Internet neu
anklemmen.
Ventilator wartungsfrei.
Motor:
Thermischer Überlastungsschutz serienmäßig.
Robuster Motor.
Für Dauerbetrieb geeignet.
Reversierbar, Ausnahme: EN 20, EN 25, EN 31.
Elektrischer Anschluss:
Elektrischer Anschluss wahlweise Auf- oder Unterputz.
Sicherheitshinweise:
Der Ventilator darf nur in Betrieb genommen werden,
wenn der Berührungsschutz des Laufrades gemäß DIN EN
ISO 13857 gewährleistet ist.
Technische Daten
Fördervolumen : 420 m3/h
Drehzahl : 1.350 1/min
Laufradtyp : axial
Luftrichtung : Entlüftung
Drehzahlsteuerbar : -
Reversierbarkeit : -
Spannungsart : Wechselstrom
Bemessungsspannung : 230 V
Netzfrequenz : 50 Hz
Nennleistung : 30 W
IMax : 0,21 A
Schutzart : IP 44
Netzzuleitung : 3 x 1,5 mm2
Einbauort : Wand / Decke
Einbauart : Aufputz
Einbaulage : beliebig
Material : Kunststoff
Farbe : verkehrsweiß, ähnlich RAL 9016
Gewicht : 2,48 kg
Gewicht mit Verpackung : 3,04 kg
Nennweite : 200 mm
Breite : 320 mm
Höhe : 320 mm
Tiefe : 158 mm
Breite mit Verpackung : 350 mm
Höhe mit Verpackung : 350 mm
Tiefe mit Verpackung : 170 mm
Fördermitteltemperatur bei IMax : 40  C
Schalldruckpegel : 45 dB(A)
Verpackungseinheit : 1 Stück
Sortiment : C
GTIN (EAN) : 4012799813071
Hersteller: MAICO
EN 20 Axialer Wandeinbauventilator
Artikelnummer: 0081.0307
Menge: 1,000 Stck

**10.628 ENR 20 Axialer Wandeinbauventilator Axiale Wandeinbauventilator zur Be- und Entlüftung, DN 200**
Merkmale:
Gehäuse ohne Werkzeug zur Reinigung einfach abnehmbar.
Angenehm leise.
Schmutzfreier und schneller Austausch von bestehenden
EN-Geräten, da 100 % kompatibel mit den
Vorgängergeräten EN und ET.
Bei vorhandenen elektrischen Außenklappen mit
Steckverbindung: Stecker abtrennen und die einzelnen
Adern gemäß Schaltbilder EN/ENR im Internet neu
anklemmen.
Ventilator wartungsfrei.
Motor:
Thermischer Überlastungsschutz serienmäßig.
Robuster Motor.
Für Dauerbetrieb geeignet.
Reversierbar, Ausnahme: EN 20, EN 25, EN 31.
Elektrischer Anschluss:
Elektrischer Anschluss wahlweise Auf- oder Unterputz.
Sicherheitshinweise:
Der Ventilator darf nur in Betrieb genommen werden,
wenn der Berührungsschutz des Laufrades gemäß DIN EN
ISO 13857 gewährleistet ist.
Technische Daten
Fördervolumen : 460 m3/h
Drehzahl : 1.380 1/min
Laufradtyp : axial
Luftrichtung : Be- oder Entlüftung
Drehzahlsteuerbar : -
Reversierbarkeit : +
Spannungsart : Wechselstrom
Bemessungsspannung : 230 V
Netzfrequenz : 50 Hz
Nennleistung : 42 W
INenn : 0,15 A
IMax : 0,21 A
Schutzart : IP 44
Netzzuleitung : 5 x 1,5 mm2
Einbauort : Wand / Decke
Einbauart : Aufputz
Einbaulage : beliebig
Material : Kunststoff
Farbe : verkehrsweiß, ähnlich RAL 9016
Gewicht : 2,7 kg
Gewicht mit Verpackung : 3,26 kg
Nennweite : 200 mm
Breite : 320 mm
Höhe : 320 mm
Tiefe : 158 mm
Breite mit Verpackung : 355 mm
Höhe mit Verpackung : 355 mm
Tiefe mit Verpackung : 185 mm
Fördermitteltemperatur bei IMax : 40  C
Schalldruckpegel : 48 dB(A)
Verpackungseinheit : 1 Stück
Sortiment : C
GTIN (EAN) : 4012799813163
Hersteller: MAICO
ENR 20 Axialer Wandeinbauventilator
Artikelnummer: 0081.0316
Menge: 1,000 Stck

**10.629 EN 25 Axialer Wandeinbauventilator Axiale Wandeinbauventilator zur Entlüftung, DN 250**
Merkmale:
Gehäuse ohne Werkzeug zur Reinigung einfach abnehmbar.
Angenehm leise.
Schmutzfreier und schneller Austausch von bestehenden
EN-Geräten, da 100 % kompatibel mit den
Vorgängergeräten EN und ET.
Bei vorhandenen elektrischen Außenklappen mit
Steckverbindung: Stecker abtrennen und die einzelnen
Adern gemäß Schaltbilder EN/ENR im Internet neu
anklemmen.
Ventilator wartungsfrei.
Motor:
Thermischer Überlastungsschutz serienmäßig.
Robuster Motor.
Für Dauerbetrieb geeignet.
Reversierbar, Ausnahme: EN 20, EN 25, EN 31.
Elektrischer Anschluss:
Elektrischer Anschluss wahlweise Auf- oder Unterputz.
Sicherheitshinweise:
Der Ventilator darf nur in Betrieb genommen werden,
wenn der Berührungsschutz des Laufrades gemäß DIN EN
ISO 13857 gewährleistet ist.
Technische Daten
Fördervolumen : 630 m3/h
Drehzahl : 1.030 1/min
Laufradtyp : axial
Luftrichtung : Entlüftung
Drehzahlsteuerbar : -
Reversierbarkeit : -
Spannungsart : Wechselstrom
Bemessungsspannung : 230 V
Netzfrequenz : 50 Hz
Nennleistung : 39 W
IMax : 0,23 A
Schutzart : IP 44
Netzzuleitung : 3 x 1,5 mm2
Einbauort : Wand / Decke
Einbauart : Aufputz
Einbaulage : beliebig
Material : Kunststoff
Farbe : verkehrsweiß, ähnlich RAL 9016
Gewicht : 2,63 kg
Gewicht mit Verpackung : 3,83 kg
Nennweite : 250 mm
Breite : 370 mm
Höhe : 370 mm
Tiefe : 158 mm
Breite mit Verpackung : 371 mm
Höhe mit Verpackung : 371 mm
Tiefe mit Verpackung : 190 mm
Fördermitteltemperatur bei IMax : 40  C
Schalldruckpegel : 45 dB(A)
Verpackungseinheit : 1 Stück
Sortiment : C
GTIN (EAN) : 4012799813088
Hersteller: MAICO
EN 25 Axialer Wandeinbauventilator
Artikelnummer: 0081.0308
Menge: 1,000 Stck

**10.630 ENR 25 Axialer Wandeinbauventilator Axiale Wandeinbauventilator zur Be- und Entlüftung, DN 250**
Merkmale:
Gehäuse ohne Werkzeug zur Reinigung einfach abnehmbar.
Angenehm leise.
Schmutzfreier und schneller Austausch von bestehenden
EN-Geräten, da 100 % kompatibel mit den
Vorgängergeräten EN und ET.
Bei vorhandenen elektrischen Außenklappen mit
Steckverbindung: Stecker abtrennen und die einzelnen
Adern gemäß Schaltbilder EN/ENR im Internet neu
anklemmen.
Ventilator wartungsfrei.
Motor:
Thermischer Überlastungsschutz serienmäßig.
Robuster Motor.
Für Dauerbetrieb geeignet.
Reversierbar, Ausnahme: EN 20, EN 25, EN 31.
Elektrischer Anschluss:
Elektrischer Anschluss wahlweise Auf- oder Unterputz.
Sicherheitshinweise:
Der Ventilator darf nur in Betrieb genommen werden,
wenn der Berührungsschutz des Laufrades gemäß DIN EN
ISO 13857 gewährleistet ist.
Technische Daten
Fördervolumen : 840 m3/h
Drehzahl : 1.240 1/min
Laufradtyp : axial
Luftrichtung : Be- oder Entlüftung
Drehzahlsteuerbar : -
Reversierbarkeit : +
Spannungsart : Wechselstrom
Bemessungsspannung : 230 V
Netzfrequenz : 50 Hz
Nennleistung : 48 W
INenn : 0,16 A
IMax : 0,22 A
Schutzart : IP 44
Netzzuleitung : 5 x 1,5 mm2
Einbauort : Wand / Decke
Einbauart : Aufputz
Einbaulage : beliebig
Material : Kunststoff
Farbe : verkehrsweiß, ähnlich RAL 9016
Gewicht : 3,06 kg
Gewicht mit Verpackung : 3,87 kg
Nennweite : 250 mm
Breite : 370 mm
Höhe : 370 mm
Tiefe : 158 mm
Breite mit Verpackung : 430 mm
Höhe mit Verpackung : 430 mm
Tiefe mit Verpackung : 185 mm
Fördermitteltemperatur bei IMax : 40  C
Schalldruckpegel : 50 dB(A)
Verpackungseinheit : 1 Stück
Sortiment : C
GTIN (EAN) : 4012799813170
Hersteller: MAICO
ENR 25 Axialer Wandeinbauventilator
Artikelnummer: 0081.0317
Menge: 1,000 Stck

**10.631 EN 31 Axialer Wandeinbauventilator Axiale Wandeinbauventilator zur Entlüftung, DN 310**
Merkmale:
Gehäuse ohne Werkzeug zur Reinigung einfach abnehmbar.
Angenehm leise.
Schmutzfreier und schneller Austausch von bestehenden
EN-Geräten, da 100 % kompatibel mit den
Vorgängergeräten EN und ET.
Bei vorhandenen elektrischen Außenklappen mit
Steckverbindung: Stecker abtrennen und die einzelnen
Adern gemäß Schaltbilder EN/ENR im Internet neu
anklemmen.
Ventilator wartungsfrei.
Motor:
Thermischer Überlastungsschutz serienmäßig.
Robuster Motor.
Für Dauerbetrieb geeignet.
Reversierbar, Ausnahme: EN 20, EN 25, EN 31.
Elektrischer Anschluss:
Elektrischer Anschluss wahlweise Auf- oder Unterputz.
Sicherheitshinweise:
Der Ventilator darf nur in Betrieb genommen werden,
wenn der Berührungsschutz des Laufrades gemäß DIN EN
ISO 13857 gewährleistet ist.
Technische Daten
Fördervolumen : 1.500 m3/h
Drehzahl : 1.220 1/min
Laufradtyp : axial
Luftrichtung : Entlüftung
Drehzahlsteuerbar : -
Reversierbarkeit : -
Spannungsart : Wechselstrom
Bemessungsspannung : 230 V
Netzfrequenz : 50 Hz
Nennleistung : 76 W
IMax : 0,33 A
Schutzart : IP 44
Netzzuleitung : 3 x 1,5 mm2
Einbauort : Wand / Decke
Einbauart : Aufputz
Einbaulage : beliebig
Material : Kunststoff
Farbe : verkehrsweiß, ähnlich RAL 9016
Gewicht : 4,63 kg
Gewicht mit Verpackung : 5,83 kg
Nennweite : 315 mm
Breite : 445 mm
Höhe : 445 mm
Tiefe : 186 mm
Breite mit Verpackung : 475 mm
Höhe mit Verpackung : 475 mm
Tiefe mit Verpackung : 220 mm
Fördermitteltemperatur bei IMax : 40  C
Schalldruckpegel : 57 dB(A)
Verpackungseinheit : 1 Stück
Sortiment : C
GTIN (EAN) : 4012799813095
Hersteller: MAICO
EN 31 Axialer Wandeinbauventilator
Artikelnummer: 0081.0309
Menge: 1,000 Stck

**10.632 ENR 31 Axialer Wandeinbauventilator Axiale Wandeinbauventilator zur Be- und Entlüftung, DN 310**
Merkmale:
Gehäuse ohne Werkzeug zur Reinigung einfach abnehmbar.
Angenehm leise.
Schmutzfreier und schneller Austausch von bestehenden
EN-Geräten, da 100 % kompatibel mit den
Vorgängergeräten EN und ET.
Bei vorhandenen elektrischen Außenklappen mit
Steckverbindung: Stecker abtrennen und die einzelnen
Adern gemäß Schaltbilder EN/ENR im Internet neu
anklemmen.
Ventilator wartungsfrei.
Motor:
Thermischer Überlastungsschutz serienmäßig.
Robuster Motor.
Für Dauerbetrieb geeignet.
Reversierbar, Ausnahme: EN 20, EN 25, EN 31.
Elektrischer Anschluss:
Elektrischer Anschluss wahlweise Auf- oder Unterputz.
Sicherheitshinweise:
Der Ventilator darf nur in Betrieb genommen werden,
wenn der Berührungsschutz des Laufrades gemäß DIN EN
ISO 13857 gewährleistet ist.
Technische Daten
Fördervolumen : 1.500 m3/h
Drehzahl : 1.210 1/min
Laufradtyp : axial
Luftrichtung : Be- oder Entlüftung
Drehzahlsteuerbar : -
Reversierbarkeit : +
Spannungsart : Wechselstrom
Bemessungsspannung : 230 V
Netzfrequenz : 50 Hz
Nennleistung : 76 W
IMax : 0,33 A
Schutzart : IP 44
Netzzuleitung : 5 x 1,5 mm2
Einbauort : Wand / Decke
Einbauart : Aufputz
Einbaulage : beliebig
Material : Kunststoff
Farbe : verkehrsweiß, ähnlich RAL 9016
Gewicht : 4,65 kg
Gewicht mit Verpackung : 5,83 kg
Nennweite : 315 mm
Breite : 445 mm
Höhe : 445 mm
Tiefe : 186 mm
Breite mit Verpackung : 475 mm
Höhe mit Verpackung : 475 mm
Tiefe mit Verpackung : 220 mm
Fördermitteltemperatur bei IMax : 40  C
Schalldruckpegel : 57 dB(A)
Verpackungseinheit : 1 Stück
Sortiment : C
GTIN (EAN) : 4012799813187
Hersteller: MAICO
ENR 31 Axialer Wandeinbauventilator
Artikelnummer: 0081.0318
Menge: 1,000 Stck

**10.633 EVN 15 Axialer Fensterventilator Axialer Fensterventilator für Entlüftung, Kunststoff-Flügelrad 0**
Merkmale:
Für den Einbau in Fenster oder dünne Wände.
Geräuscharmes Flügelrad.
EVN 15: Kunststoff-Flügelrad.
EVN 22: Alu-Flügelrad.
Ventilator wartungsfrei.
Motor:
Thermischer Überlastungsschutz serienmäßig. Schaltet
bei thermischer Überlastung den Motor ab und nach
Abkühlung selbstständig wieder ein.
Robuster Motor mit selbstschmierenden
Sintergleitlagern, wartungsfrei.
Für Dauerbetrieb geeignet.
Reversierbar, Ausnahme: EVN 15, EVN 15 P, EVN 22, EVN
22 P.
Montagehinweise:
Scheibendicke: 3 mm bis 30 mm.
Schrauben im Lieferumfang enthalten.
Auch für dickere Scheiben oder Wände geeignet, dabei
passendes Befestigungsmaterial bauseitig bereitstellen.
Nicht für den Einbau in aufklappbare Doppelfenster
geeignet.
Elektrischer Anschluss:
An Klemmleiste im Gehäuse.
Sicherheitshinweise:
Berührungsschutz auf Innen- und Außenseite gemäß DIN EN
ISO 13857.
Technische Daten
Fördervolumen : 240 m3/h
Drehzahl : 1.550 1/min
Laufradtyp : axial
Luftrichtung : Entlüftung
Reversierbarkeit : -
Spannungsart : Wechselstrom
Bemessungsspannung : 230 V
Netzfrequenz : 50 Hz
Nennleistung : 25 W
IMax : 0,15 A
Schutzart : IP 24
Netzzuleitung : 3 x 1,5 mm2
Einbauort : Fenster / Wand
Einbauart : Aufputz
Material : Kunststoff
Farbe : verkehrsweiß, ähnlich RAL 9016
Gewicht : 1,72 kg
Gewicht mit Verpackung : 1,92 kg
Klappenart : selbstt. öffnend/schließend
Nennweite : 150 mm
Breite : 226 mm
Höhe : 226 mm
Tiefe : 129 mm
Breite mit Verpackung : 235 mm
Höhe mit Verpackung : 240 mm
Tiefe mit Verpackung : 150 mm
Fördermitteltemperatur bei IMax : 40  C
Schalldruckpegel : 41 dB(A)
Verpackungseinheit : 1 Stück
Sortiment : C
GTIN (EAN) : 4012799808534
Hersteller: MAICO
EVN 15 Axialer Fensterventilator
Artikelnummer: 0080.0853
Menge: 1,000 Stck

**10.634 EVN 15 P Axialer Fensterventilator Axialer Fensterventilator für Entlüftung, Kunststoff-Flügelrad, mit Zu 0**
Merkmale:
Für den Einbau in Fenster oder dünne Wände.
Geräuscharmes Flügelrad.
EVN 15: Kunststoff-Flügelrad.
EVN 22: Alu-Flügelrad.
Ventilator wartungsfrei.
Motor:
Thermischer Überlastungsschutz serienmäßig. Schaltet
bei thermischer Überlastung den Motor ab und nach
Abkühlung selbstständig wieder ein.
Robuster Motor mit selbstschmierenden
Sintergleitlagern, wartungsfrei.
Für Dauerbetrieb geeignet.
Reversierbar, Ausnahme: EVN 15, EVN 15 P, EVN 22, EVN
22 P.
Montagehinweise:
Scheibendicke: 3 mm bis 30 mm.
Schrauben im Lieferumfang enthalten.
Auch für dickere Scheiben oder Wände geeignet, dabei
passendes Befestigungsmaterial bauseitig bereitstellen.
Nicht für den Einbau in aufklappbare Doppelfenster
geeignet.
Elektrischer Anschluss:
An Klemmleiste im Gehäuse.
Sicherheitshinweise:
Berührungsschutz auf Innen- und Außenseite gemäß DIN EN
ISO 13857.
Technische Daten
Fördervolumen : 240 m3/h
Drehzahl : 1.550 1/min
Laufradtyp : axial
Luftrichtung : Entlüftung
Reversierbarkeit : -
Spannungsart : Wechselstrom
Bemessungsspannung : 230 V
Netzfrequenz : 50 Hz
Nennleistung : 25 W
IMax : 0,15 A
Schutzart : IP 24
Netzzuleitung : 3 x 1,5 mm2
Einbauort : Fenster / Wand
Einbauart : Aufputz
Material : Kunststoff
Farbe : verkehrsweiß, ähnlich RAL 9016
Gewicht : 1,61 kg
Gewicht mit Verpackung : 1,9 kg
Klappenart : manuell
Nennweite : 150 mm
Breite : 226 mm
Höhe : 226 mm
Tiefe : 129 mm
Breite mit Verpackung : 240 mm
Höhe mit Verpackung : 240 mm
Tiefe mit Verpackung : 155 mm
Fördermitteltemperatur bei IMax : 40  C
Schalldruckpegel : 41 dB(A)
Verpackungseinheit : 1 Stück
Sortiment : C
GTIN (EAN) : 4012799808541
Hersteller: MAICO
EVN 15 P Axialer Fensterventilator
Artikelnummer: 0080.0854
Menge: 1,000 Stck

**10.635 EVN 22 Axialer Fensterventilator Axialer Fensterventilator für Entlüftung, Alu-Flügelrad 0**
Merkmale:
Für den Einbau in Fenster oder dünne Wände.
Geräuscharmes Flügelrad.
EVN 15: Kunststoff-Flügelrad.
EVN 22: Alu-Flügelrad.
Ventilator wartungsfrei.
Motor:
Thermischer Überlastungsschutz serienmäßig. Schaltet
bei thermischer Überlastung den Motor ab und nach
Abkühlung selbstständig wieder ein.
Robuster Motor mit selbstschmierenden
Sintergleitlagern, wartungsfrei.
Für Dauerbetrieb geeignet.
Reversierbar, Ausnahme: EVN 15, EVN 15 P, EVN 22, EVN
22 P.
Montagehinweise:
Scheibendicke: 3 mm bis 30 mm.
Schrauben im Lieferumfang enthalten.
Auch für dickere Scheiben oder Wände geeignet, dabei
passendes Befestigungsmaterial bauseitig bereitstellen.
Nicht für den Einbau in aufklappbare Doppelfenster
geeignet.
Elektrischer Anschluss:
An Klemmleiste im Gehäuse.
Sicherheitshinweise:
Berührungsschutz auf Innen- und Außenseite gemäß DIN EN
ISO 13857.
Technische Daten
Fördervolumen : 490 m3/h
Drehzahl : 1.160 1/min
Laufradtyp : axial
Luftrichtung : Entlüftung
Reversierbarkeit : -
Spannungsart : Wechselstrom
Bemessungsspannung : 230 V
Netzfrequenz : 50 Hz
Nennleistung : 37 W
IMax : 0,23 A
Schutzart : IP 24
Netzzuleitung : 3 x 1,5 mm2
Einbauort : Fenster / Wand
Einbauart : Aufputz
Material : Kunststoff
Farbe : verkehrsweiß, ähnlich RAL 9016
Gewicht : 3,85 kg
Gewicht mit Verpackung : 4,75 kg
Klappenart : selbstt. öffnend/schließend
Nennweite : 225 mm
Breite : 335 mm
Höhe : 335 mm
Tiefe : 192 mm
Breite mit Verpackung : 380 mm
Höhe mit Verpackung : 380 mm
Tiefe mit Verpackung : 220 mm
Fördermitteltemperatur bei IMax : 40  C
Schalldruckpegel : 48 dB(A)
Verpackungseinheit : 1 Stück
Sortiment : C
GTIN (EAN) : 4012799808558
Hersteller: MAICO
EVN 22 Axialer Fensterventilator
Artikelnummer: 0080.0855
Menge: 1,000 Stck

**10.636 EVN 22 P Axialer Fensterventilator Axialer Fensterventilator für Entlüftung, Alu-Flügelrad, mit Zugschnur 0**
Merkmale:
Für den Einbau in Fenster oder dünne Wände.
Geräuscharmes Flügelrad.
EVN 15: Kunststoff-Flügelrad.
EVN 22: Alu-Flügelrad.
Ventilator wartungsfrei.
Motor:
Thermischer Überlastungsschutz serienmäßig. Schaltet
bei thermischer Überlastung den Motor ab und nach
Abkühlung selbstständig wieder ein.
Robuster Motor mit selbstschmierenden
Sintergleitlagern, wartungsfrei.
Für Dauerbetrieb geeignet.
Reversierbar, Ausnahme: EVN 15, EVN 15 P, EVN 22, EVN
22 P.
Montagehinweise:
Scheibendicke: 3 mm bis 30 mm.
Schrauben im Lieferumfang enthalten.
Auch für dickere Scheiben oder Wände geeignet, dabei
passendes Befestigungsmaterial bauseitig bereitstellen.
Nicht für den Einbau in aufklappbare Doppelfenster
geeignet.
Elektrischer Anschluss:
An Klemmleiste im Gehäuse.
Sicherheitshinweise:
Berührungsschutz auf Innen- und Außenseite gemäß DIN EN
ISO 13857.
Technische Daten
Fördervolumen : 490 m3/h
Drehzahl : 1.160 1/min
Laufradtyp : axial
Luftrichtung : Entlüftung
Reversierbarkeit : -
Spannungsart : Wechselstrom
Bemessungsspannung : 230 V
Netzfrequenz : 50 Hz
Nennleistung : 37 W
IMax : 0,23 A
Schutzart : IP 24
Netzzuleitung : 3 x 1,5 mm2
Einbauort : Fenster / Wand
Einbauart : Aufputz
Material : Kunststoff
Farbe : verkehrsweiß, ähnlich RAL 9016
Gewicht : 3,84 kg
Gewicht mit Verpackung : 4,73 kg
Klappenart : selbstt. öffnend/schließend
Nennweite : 225 mm
Breite : 335 mm
Höhe : 335 mm
Tiefe : 192 mm
Breite mit Verpackung : 380 mm
Höhe mit Verpackung : 380 mm
Tiefe mit Verpackung : 235 mm
Fördermitteltemperatur bei IMax : 40  C
Schalldruckpegel : 48 dB(A)
Verpackungseinheit : 1 Stück
Sortiment : C
GTIN (EAN) : 4012799808565
Hersteller: MAICO
EVN 22 P Axialer Fensterventilator
Artikelnummer: 0080.0856
Menge: 1,000 Stck

**10.637 EVN 22 R Axialer Fensterventilator Axialer Fensterventilator für Be- und Entlüftung mit elektrischer Auße**
Merkmale:
Für den Einbau in Fenster oder dünne Wände.
Geräuscharmes Flügelrad.
EVN 15: Kunststoff-Flügelrad.
EVN 22: Alu-Flügelrad.
Ventilator wartungsfrei.
Motor:
Thermischer Überlastungsschutz serienmäßig. Schaltet
bei thermischer Überlastung den Motor ab und nach
Abkühlung selbstständig wieder ein.
Robuster Motor mit selbstschmierenden
Sintergleitlagern, wartungsfrei.
Für Dauerbetrieb geeignet.
Reversierbar, Ausnahme: EVN 15, EVN 15 P, EVN 22, EVN
22 P.
Montagehinweise:
Scheibendicke: 3 mm bis 30 mm.
Schrauben im Lieferumfang enthalten.
Auch für dickere Scheiben oder Wände geeignet, dabei
passendes Befestigungsmaterial bauseitig bereitstellen.
Nicht für den Einbau in aufklappbare Doppelfenster
geeignet.
Elektrischer Anschluss:
An Klemmleiste im Gehäuse.
Sicherheitshinweise:
Berührungsschutz auf Innen- und Außenseite gemäß DIN EN
ISO 13857.
Technische Daten
Fördervolumen : 640 m3/h
Drehzahl : 1.280 1/min
Laufradtyp : axial
Luftrichtung : Be- oder Entlüftung
Reversierbarkeit : +
Spannungsart : Wechselstrom
Bemessungsspannung : 230 V
Netzfrequenz : 50 Hz
Nennleistung : 49 W
IMax : 0,23 A
Schutzart : IP 24
Netzzuleitung : 4 x 1,5 mm2
Einbauort : Fenster / Wand
Einbauart : Aufputz
Material : Kunststoff
Farbe : verkehrsweiß, ähnlich RAL 9016
Gewicht : 4,18 kg
Gewicht mit Verpackung : 5,05 kg
Klappenart : selbstt. öffnend/schließend
Nennweite : 225 mm
Breite : 335 mm
Höhe : 335 mm
Tiefe : 192 mm
Breite mit Verpackung : 375 mm
Höhe mit Verpackung : 375 mm
Tiefe mit Verpackung : 235 mm
Fördermitteltemperatur bei IMax : 40  C
Schalldruckpegel : 50 dB(A)
Verpackungseinheit : 1 Stück
Sortiment : C
GTIN (EAN) : 4012799808572
Hersteller: MAICO
EVN 22 R Axialer Fensterventilator
Artikelnummer: 0080.0857
Menge: 1,000 Stck

**10.638 EV 31 Axialer Fensterventilator Axialer Fensterventilator für Entlüftung**
Merkmale:
Für den Einbau in Fenster oder dünne Wände.
Tiefe des Außenteils nur 23 mm. Dadurch keine
Behinderung von Rollläden oder Jalousien.
Geräuscharmes Kunststoff-Flügelrad.
Ventilator wartungsfrei.
Schutzart IP 20, nicht für Nassräume geeignet.
Motor:
Thermischer Überlastungsschutz serienmäßig. Schaltet
bei thermischer Überlastung den Motor ab und nach
Abkühlung selbstständig wieder ein.
Robuster kugelgelagerter Motor, wartungsfrei.
Für Dauerbetrieb geeignet.
Drehzahlsteuerbar, Ausnahme: EVH 31.
Montagehinweise:
Einfache Montage. Befestigung mit beigefügtem
Schraubenmaterial.
Auch für dickere Scheiben oder Wände geeignet, dabei
passendes Befestigungsmaterial bauseitig bereitstellen.
Scheibendicke:
EV 31 = 4-20 mm
EVR 31 = 4-20 mm
EVH 31 = 6-20 mm.
Elektrischer Anschluss:
An Klemmleiste im Gehäuse.
Sicherheitshinweise:
Berührungsschutz auf Innen- und Außenseite gemäß DIN EN
ISO 13857.
Technische Daten
Fördervolumen : 1.400 m3/h
Drehzahl : 1.440 1/min
Laufradtyp : axial
Luftrichtung : Entlüftung
Drehzahlsteuerbar : +
Spannungsart : Wechselstrom
Bemessungsspannung : 230 V
Netzfrequenz : 50 Hz
Nennleistung : 110 W
Leistungsaufnahme : 110 W
INenn : 0,5 A
IMax : 0,6 A
Schutzart : IP 20
Netzzuleitung : 5 x 1,5 mm2
Einbauort : Fenster
Material : Kunststoff
Farbe : verkehrsweiß, ähnlich RAL 9016
Gewicht : 6,8 kg
Gewicht mit Verpackung : 7,92 kg
Klappenart : elektrisch
Nennweite : 315 mm
Breite : 410 mm
Höhe : 410 mm
Tiefe : 153 mm
Breite mit Verpackung : 440 mm
Höhe mit Verpackung : 440 mm
Tiefe mit Verpackung : 190 mm
Fördermitteltemperatur bei IMax : 40  C
Schalldruckpegel : 61 dB(A)
Verpackungseinheit : 1 Stück
Sortiment : C
GTIN (EAN) : 4012799808206
Hersteller: MAICO
EV 31 Axialer Fensterventilator
Artikelnummer: 0080.0820
Menge: 1,000 Stck

**10.639 EVR 31 Axialer Fensterventilator Axialer Fensterventilator für Be- und Entlüftung**
Merkmale:
Für den Einbau in Fenster oder dünne Wände.
Tiefe des Außenteils nur 23 mm. Dadurch keine
Behinderung von Rollläden oder Jalousien.
Geräuscharmes Kunststoff-Flügelrad.
Ventilator wartungsfrei.
Schutzart IP 20, nicht für Nassräume geeignet.
Motor:
Thermischer Überlastungsschutz serienmäßig. Schaltet
bei thermischer Überlastung den Motor ab und nach
Abkühlung selbstständig wieder ein.
Robuster kugelgelagerter Motor, wartungsfrei.
Für Dauerbetrieb geeignet.
Drehzahlsteuerbar, Ausnahme: EVH 31.
Montagehinweise:
Einfache Montage. Befestigung mit beigefügtem
Schraubenmaterial.
Auch für dickere Scheiben oder Wände geeignet, dabei
passendes Befestigungsmaterial bauseitig bereitstellen.
Scheibendicke:
EV 31 = 4-20 mm
EVR 31 = 4-20 mm
EVH 31 = 6-20 mm.
Elektrischer Anschluss:
An Klemmleiste im Gehäuse.
Sicherheitshinweise:
Berührungsschutz auf Innen- und Außenseite gemäß DIN EN
ISO 13857.
Technische Daten
Fördervolumen : 1.400 m3/h
Drehzahl : 1.410 1/min
Laufradtyp : axial
Luftrichtung : Be- oder Entlüftung
Drehzahlsteuerbar : +
Spannungsart : Wechselstrom
Bemessungsspannung : 230 V
Netzfrequenz : 50 Hz
Nennleistung : 110 W
Leistungsaufnahme : 120 W
INenn : 0,6 A
IMax : 0,6 A
Schutzart : IP 20
Netzzuleitung : 5 x 1,5 mm2
Einbauort : Fenster
Material : Kunststoff
Farbe : verkehrsweiß, ähnlich RAL 9016
Gewicht : 6,8 kg
Gewicht mit Verpackung : 7,92 kg
Klappenart : elektrisch
Nennweite : 315 mm
Breite : 410 mm
Höhe : 410 mm
Tiefe : 153 mm
Breite mit Verpackung : 435 mm
Höhe mit Verpackung : 450 mm
Tiefe mit Verpackung : 190 mm
Fördermitteltemperatur bei IMax : 40  C
Schalldruckpegel : 63 dB(A)
Verpackungseinheit : 1 Stück
Sortiment : C
GTIN (EAN) : 4012799808213
Hersteller: MAICO
EVR 31 Axialer Fensterventilator
Artikelnummer: 0080.0821
Menge: 1,000 Stck

**10.640 ECO 30 E Axialer Wandfächer Oszillierende axiale Industrieventilatoren für Wandmontage, Flügelradd**
Merkmale:
Oszillierender Ventilator.
Für Wandmontage geeignet.
Mindest-Montagehöhe = 2,3 m (Abstand zwischen
Unterkante Flügelrad und Fußboden).
Mit gelb chromatiertem Schutzkorb, Berührungsschutz
gemäß DIN EN ISO 13857.
3-blättriges Flügelrad aus Kunststoff.
Einstellbarer Schwenkwinkel, 55, 70, 90  oder 115 .
Ventilator- und Schwenkgetriebeantrieb getrennt
schaltbar.
Motor:
Asynchronmotor.
Thermischer Überlastungsschutz serienmäßig.
Drehzahlsteuerbar.
Montagehinweise:
Montage der Einzelkomponenten vor Ort notwendig.
Befestigungshaken bauseits beistellen.
Elektrischer Anschluss:
An Klemmleisten im Anschlussraum des Baldachins.
Technische Daten
Maximale Luftumwälzung : 2.800 m3/h
Drehzahl : 1.350 1/min
Flügelraddurchmesser : 300 mm
Laufradtyp : axial
Drehzahlsteuerbar : +
Reversierbarkeit : -
Spannungsart : Wechselstrom
Bemessungsspannung : 230 V
Netzfrequenz : 50 Hz
Leistungsaufnahme : 37 W
IMax : 0,25 A
Schutzart : IP 20
Einbauort : Wand
Einbaulage : senkrecht / waagerecht
Material : Kunststoff
Farbe : ähnlich perlweiß RAL 1013
Gewicht : 3,1 kg
Gewicht mit Verpackung : 4,02 kg
Schwenkbar : +
Breite : 345 mm
Höhe : 345 mm
Tiefe : 330 mm
Breite mit Verpackung : 355 mm
Höhe mit Verpackung : 355 mm
Tiefe mit Verpackung : 390 mm
Fördermitteltemperatur bei Nennstrom : 40  C
Fördermitteltemperatur bei IMax : 40  C
Umgebungstemperatur : 40  C
Verpackungseinheit : 1 Stück
Sortiment : C
GTIN (EAN) : 4012799880103
Hersteller: MAICO
ECO 30 E Axialer Wandfächer
Artikelnummer: 0088.0010
Menge: 1,000 Stck

**10.641 ECO 40 D Axialer Wandfächer Oszillierende axiale Industrieventilatoren für Wandmontage, Flügelradd**
Merkmale:
Oszillierender Ventilator.
Für Wandmontage geeignet.
Mindest-Montagehöhe = 2,3 m (Abstand zwischen
Unterkante Flügelrad und Fußboden).
Mit gelb chromatiertem Schutzkorb, Berührungsschutz
gemäß DIN EN ISO 13857.
3-blättriges Flügelrad aus Kunststoff.
Einstellbarer Schwenkwinkel, 55, 70, 90  oder 115 .
Ventilator- und Schwenkgetriebeantrieb getrennt
schaltbar.
Motor:
Asynchronmotor.
Thermischer Überlastungsschutz serienmäßig.
Drehzahlsteuerbar.
Montagehinweise:
Montage der Einzelkomponenten vor Ort notwendig.
Befestigungshaken bauseits beistellen.
Elektrischer Anschluss:
An Klemmleisten im Anschlussraum des Baldachins.
Technische Daten
Maximale Luftumwälzung : 4.500 m3/h
Drehzahl : 1.150 1/min
Flügelraddurchmesser : 400 mm
Laufradtyp : axial
Drehzahlsteuerbar : +
Reversierbarkeit : -
Spannungsart : Wechselstrom
Bemessungsspannung : 230 V
Netzfrequenz : 50 Hz
Leistungsaufnahme : 44 W
IMax : 0,25 A
Schutzart : IP 20
Einbauort : Wand
Einbaulage : senkrecht / waagerecht
Material : Kunststoff
Farbe : ähnlich perlweiß RAL 1013
Gewicht : 3,97 kg
Gewicht mit Verpackung : 4,84 kg
Schwenkbar : +
Breite : 450 mm
Höhe : 450 mm
Tiefe : 340 mm
Breite mit Verpackung : 451 mm
Höhe mit Verpackung : 451 mm
Tiefe mit Verpackung : 385 mm
Fördermitteltemperatur bei Nennstrom : 40  C
Fördermitteltemperatur bei IMax : 40  C
Umgebungstemperatur : 40  C
Verpackungseinheit : 1 Stück
Sortiment : C
GTIN (EAN) : 4012799880141
Hersteller: MAICO
ECO 40 D Axialer Wandfächer
Artikelnummer: 0088.0014
Menge: 1,000 Stck

**10.642 EZF 20/4 Axial-Wandeinbauventilator Axial-Wandeinbauventilator für Unterputz-Installation, DN200, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 500 m3/h
Drehzahl : 1.380 1/min
Laufradtyp : axial
Drehzahlsteuerbar : +
Reversierbarkeit : -
Spannungsart : Wechselstrom
Bemessungsspannung : 230 V
Netzfrequenz : 50 Hz
Nennleistung : 30 W
Leistungsaufnahme : 35 W
INenn : 0,23 A
IMax : 0,25 A
Schutzart : IP 54
Wärmeklasse : E
Netzzuleitung : 3 x 1,5 mm2
Einbauort : Wand / Decke
Einbauart : Unterputz
Einbaulage : waagerecht / senkrecht
Material : Stahlblech, verzinkt
Farbe : silber
Gewicht : 3,3 kg
Gewicht mit Verpackung : 3,88 kg
Nennweite : 200 mm
Breite : 258 mm
Höhe : 258 mm
Tiefe : 240 mm
Breite mit Verpackung : 265 mm
Höhe mit Verpackung : 345 mm
Tiefe mit Verpackung : 345 mm
Fördermitteltemperatur bei Nennstrom : -20  C bis 60  C
Fördermitteltemperatur bei IMax : -20  C bis 60  C
Verpackungseinheit : 1 Stück
Sortiment : C
GTIN (EAN) : 4012799854845
Hersteller: MAICO
EZF 20/4 E Axial-Wandeinbauventilator
Artikelnummer: 0085.0484
Menge: 1,000 Stck

**10.643 EZF 25/4 Axial-Wandeinbauventilator Axial-Wandeinbauventilator für Unterputz-Installation, DN250, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 900 m3/h
Drehzahl : 1.425 1/min
Laufradtyp : axial
Drehzahlsteuerbar : +
Reversierbarkeit : +
Spannungsart : Wechselstrom
Bemessungsspannung : 230 V
Netzfrequenz : 50 Hz
Nennleistung : 30 W
Leistungsaufnahme : 38 W
INenn : 0,15 A
IMax : 0,18 A
Schutzart : IP 54
Wärmeklasse : B
Netzzuleitung : 3 x 1,5 mm2
Einbauort : Wand / Decke
Einbauart : Unterputz
Einbaulage : waagerecht / senkrecht
Material : Stahlblech, verzinkt
Farbe : silber
Gewicht : 4,25 kg
Gewicht mit Verpackung : 5,09 kg
Nennweite : 250 mm
Breite : 320 mm
Höhe : 320 mm
Tiefe : 240 mm
Breite mit Verpackung : 420 mm
Höhe mit Verpackung : 330 mm
Tiefe mit Verpackung : 435 mm
Fördermitteltemperatur bei Nennstrom : -20  C bis 60  C
Fördermitteltemperatur bei IMax : -20  C bis 60  C
Verpackungseinheit : 1 Stück
Sortiment : C
GTIN (EAN) : 4012799854876
Hersteller: MAICO
EZF 25/4 D Axial-Wandeinbauventilator
Artikelnummer: 0085.0487
Menge: 1,000 Stck

**10.644 EZF 25/4 Axial-Wandeinbauventilator Axial-Wandeinbauventilator für Unterputz-Installation, DN250, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 800 m3/h
Drehzahl : 1.280 1/min
Laufradtyp : axial
Drehzahlsteuerbar : +
Reversierbarkeit : -
Spannungsart : Wechselstrom
Bemessungsspannung : 230 V
Netzfrequenz : 50 Hz
Nennleistung : 40 W
Leistungsaufnahme : 50 W
INenn : 0,28 A
IMax : 0,3 A
Schutzart : IP 54
Wärmeklasse : E
Netzzuleitung : 3 x 1,5 mm2
Einbauort : Wand / Decke
Einbauart : Unterputz
Einbaulage : waagerecht / senkrecht
Material : Stahlblech, verzinkt
Farbe : silber
Gewicht : 3,85 kg
Gewicht mit Verpackung : 4,68 kg
Nennweite : 250 mm
Breite : 320 mm
Höhe : 320 mm
Tiefe : 240 mm
Breite mit Verpackung : 330 mm
Höhe mit Verpackung : 435 mm
Tiefe mit Verpackung : 420 mm
Fördermitteltemperatur bei Nennstrom : -20  C bis 50  C
Fördermitteltemperatur bei IMax : -20  C bis 50  C
Verpackungseinheit : 1 Stück
Sortiment : C
GTIN (EAN) : 4012799854869
Hersteller: MAICO
EZF 25/4 E Axial-Wandeinbauventilator
Artikelnummer: 0085.0486
Menge: 1,000 Stck

**10.645 DZF 25/4 Axial-Wandeinbauventilator Axial-Wandeinbauventilator für Unterputz-Installation, DN250, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 1.000 m3/h
Drehzahl : 1.425 1/min
Laufradtyp : axial
Drehzahlsteuerbar : +
Reversierbarkeit : +
Spannungsart : Drehstrom
Bemessungsspannung : 400 V
Netzfrequenz : 50 Hz
Nennleistung : 50 W
Leistungsaufnahme : 55 W
INenn : 0,13 A
IMax : 0,14 A
Schutzart : IP 54
Wärmeklasse : B
Netzzuleitung : 5 x 1,5 mm2
Einbauort : Wand / Decke
Einbauart : Unterputz
Einbaulage : waagerecht / senkrecht
Material : Stahlblech, verzinkt
Farbe : silber
Gewicht : 3,95 kg
Gewicht mit Verpackung : 4,77 kg
Nennweite : 250 mm
Breite : 320 mm
Höhe : 320 mm
Tiefe : 240 mm
Breite mit Verpackung : 330 mm
Höhe mit Verpackung : 430 mm
Tiefe mit Verpackung : 420 mm
Fördermitteltemperatur bei Nennstrom : 60  C
Fördermitteltemperatur bei IMax : -20  C bis 60  C
Verpackungseinheit : 1 Stück
Sortiment : C
GTIN (EAN) : 4012799854906
Hersteller: MAICO
DZF 25/4 D Axial-Wandeinbauventilator
Artikelnummer: 0085.0490
Menge: 1,000 Stck

**10.646 EZF 30/6 Axial-Wandeinbauventilator Axial-Wandeinbauventilator für Unterputz-Installation, DN300, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 1.100 m3/h
Drehzahl : 930 1/min
Laufradtyp : axial
Drehzahlsteuerbar : +
Reversierbarkeit : +
Spannungsart : Wechselstrom
Bemessungsspannung : 230 V
Netzfrequenz : 50 Hz
Nennleistung : 60 W
Leistungsaufnahme : 60 W
INenn : 0,3 A
IMax : 0,33 A
Schutzart : IP 55
Wärmeklasse : B
Netzzuleitung : 3 x 1,5 mm2
Einbauort : Wand / Decke
Einbauart : Unterputz
Einbaulage : waagerecht / senkrecht
Material : Stahlblech, verzinkt
Farbe : silber
Gewicht : 6,54 kg
Gewicht mit Verpackung : 7,33 kg
Nennweite : 300 mm
Breite : 365 mm
Höhe : 365 mm
Tiefe : 300 mm
Breite mit Verpackung : 425 mm
Höhe mit Verpackung : 430 mm
Tiefe mit Verpackung : 330 mm
Fördermitteltemperatur bei Nennstrom : 60  C
Fördermitteltemperatur bei IMax : -20  C bis 60  C
Verpackungseinheit : 1 Stück
Sortiment : C
GTIN (EAN) : 4012799850533
Hersteller: MAICO
EZF 30/6 B Axial-Wandeinbauventilator
Artikelnummer: 0085.0053
Menge: 1,000 Stck

**10.647 EZF 30/4 Axial-Wandeinbauventilator Axial-Wandeinbauventilator für Unterputz-Installation, DN300, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 1.700 m3/h
Drehzahl : 1.425 1/min
Laufradtyp : axial
Drehzahlsteuerbar : +
Reversierbarkeit : +
Spannungsart : Wechselstrom
Bemessungsspannung : 230 V
Netzfrequenz : 50 Hz
Nennleistung : 90 W
Leistungsaufnahme : 110 W
INenn : 0,4 A
IMax : 0,5 A
Schutzart : IP 55
Wärmeklasse : B
Netzzuleitung : 3 x 1,5 mm2
Einbauort : Wand / Decke
Einbauart : Unterputz
Einbaulage : waagerecht / senkrecht
Material : Stahlblech, verzinkt
Farbe : silber
Gewicht : 6,62 kg
Gewicht mit Verpackung : 7,42 kg
Nennweite : 300 mm
Breite : 365 mm
Höhe : 365 mm
Tiefe : 300 mm
Breite mit Verpackung : 425 mm
Höhe mit Verpackung : 430 mm
Tiefe mit Verpackung : 335 mm
Fördermitteltemperatur bei Nennstrom : 60  C
Fördermitteltemperatur bei IMax : -20  C bis 60  C
Verpackungseinheit : 1 Stück
Sortiment : C
GTIN (EAN) : 4012799850540
Hersteller: MAICO
EZF 30/4 B Axial-Wandeinbauventilator
Artikelnummer: 0085.0054
Menge: 1,000 Stck

**10.648 DZF 30/6 Axial-Wandeinbauventilator Axial-Wandeinbauventilator für Unterputz-Installation, DN300, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 1.150 m3/h
Drehzahl : 930 1/min
Laufradtyp : axial
Drehzahlsteuerbar : +
Reversierbarkeit : +
Spannungsart : Drehstrom
Bemessungsspannung : 400 V
Netzfrequenz : 50 Hz
Nennleistung : 70 W
Leistungsaufnahme : 70 W
INenn : 0,18 A
IMax : 0,18 A
Schutzart : IP 55
Wärmeklasse : B
Netzzuleitung : 7 x 1,5 mm2
Einbauort : Wand / Decke
Einbauart : Unterputz
Einbaulage : waagerecht / senkrecht
Material : Stahlblech, verzinkt
Farbe : silber
Gewicht : 6,41 kg
Gewicht mit Verpackung : 7,22 kg
Nennweite : 300 mm
Breite : 365 mm
Höhe : 365 mm
Tiefe : 300 mm
Breite mit Verpackung : 420 mm
Höhe mit Verpackung : 430 mm
Tiefe mit Verpackung : 330 mm
Fördermitteltemperatur bei Nennstrom : 60  C
Fördermitteltemperatur bei IMax : -20  C bis 60  C
Verpackungseinheit : 1 Stück
Sortiment : C
GTIN (EAN) : 4012799851011
Hersteller: MAICO
DZF 30/6 B Axial-Wandeinbauventilator
Artikelnummer: 0085.0101
Menge: 1,000 Stck

**10.649 DZF 30/4 Axial-Wandeinbauventilator Axial-Wandeinbauventilator für Unterputz-Installation, DN300, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 1.700 m3/h
Drehzahl : 1.425 1/min
Laufradtyp : axial
Drehzahlsteuerbar : +
Reversierbarkeit : +
Spannungsart : Drehstrom
Bemessungsspannung : 400 V
Netzfrequenz : 50 Hz
Nennleistung : 85 W
Leistungsaufnahme : 110 W
INenn : 0,3 A
IMax : 0,33 A
Schutzart : IP 55
Wärmeklasse : B
Netzzuleitung : 7 x 1,5 mm2
Einbauort : Wand / Decke
Einbauart : Unterputz
Einbaulage : waagerecht / senkrecht
Material : Stahlblech, verzinkt
Farbe : silber
Gewicht : 6,54 kg
Gewicht mit Verpackung : 7,33 kg
Nennweite : 300 mm
Breite : 365 mm
Höhe : 365 mm
Tiefe : 300 mm
Breite mit Verpackung : 420 mm
Höhe mit Verpackung : 430 mm
Tiefe mit Verpackung : 330 mm
Fördermitteltemperatur bei Nennstrom : 60  C
Fördermitteltemperatur bei IMax : -20  C bis 60  C
Verpackungseinheit : 1 Stück
Sortiment : C
GTIN (EAN) : 4012799851028
Hersteller: MAICO
DZF 30/4 B Axial-Wandeinbauventilator
Artikelnummer: 0085.0102
Menge: 1,000 Stck

**10.650 EZF 35/6 Axial-Wandeinbauventilator Axial-Wandeinbauventilator für Unterputz-Installation, DN350, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 1.600 m3/h
Drehzahl : 930 1/min
Laufradtyp : axial
Drehzahlsteuerbar : +
Reversierbarkeit : +
Spannungsart : Wechselstrom
Bemessungsspannung : 230 V
Netzfrequenz : 50 Hz
Nennleistung : 70 W
Leistungsaufnahme : 70 W
INenn : 0,35 A
IMax : 0,35 A
Schutzart : IP 55
Wärmeklasse : B
Netzzuleitung : 3 x 1,5 mm2
Einbauort : Wand / Decke
Einbauart : Unterputz
Einbaulage : waagerecht / senkrecht
Material : Stahlblech, verzinkt
Farbe : silber
Gewicht : 7,2 kg
Gewicht mit Verpackung : 8,6 kg
Nennweite : 350 mm
Breite : 428 mm
Höhe : 428 mm
Tiefe : 300 mm
Breite mit Verpackung : 445 mm
Höhe mit Verpackung : 445 mm
Tiefe mit Verpackung : 345 mm
Fördermitteltemperatur bei Nennstrom : 60  C
Fördermitteltemperatur bei IMax : -20  C bis 60  C
Verpackungseinheit : 1 Stück
Sortiment : C
GTIN (EAN) : 4012799850557
Hersteller: MAICO
EZF 35/6 B Axial-Wandeinbauventilator
Artikelnummer: 0085.0055
Menge: 1,000 Stck

**10.651 EZF 35/4 Axial-Wandeinbauventilator Axial-Wandeinbauventilator für Unterputz-Installation, DN350, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 2.760 m3/h
FördervolumenNenn : 1.938 m3/h (im opt. Wirkungsgrad)
Druck pfs, Nenn : 57 Pa (im opt. Wirkungsgrad)
Drehzahl nNenn : 1.455 1/min (im opt. Wirkungsgrad)
Drehzahl : 1.461 1/min
Laufradtyp : axial
Drehzahlsteuerbar : +
Reversierbarkeit : +
Spannungsart : Wechselstrom
Bemessungsspannung : 230 V
Netzfrequenz : 50 Hz
Nennleistung : 120 W
INenn : 0,45 A
IMax : 0,75 A
Schutzart : IP 55
Wärmeklasse : B
Netzzuleitung : 3 x 1,5 mm2
Einbauort : Wand / Decke
Einbauart : Unterputz
Einbaulage : waagerecht / senkrecht
Material : Stahlblech, verzinkt
Farbe : silber
Gewicht : 12,01 kg
Gewicht mit Verpackung : 13,45 kg
Nennweite : 350 mm
Breite : 428 mm
Höhe : 428 mm
Tiefe : 300 mm
Breite mit Verpackung : 445 mm
Höhe mit Verpackung : 445 mm
Tiefe mit Verpackung : 340 mm
Fördermitteltemperatur bei Nennstrom : 60  C
Fördermitteltemperatur bei IMax : -20  C bis 60  C
Verpackungseinheit : 1 Stück
Sortiment : C
GTIN (EAN) : 4012799850564
Hersteller: MAICO
EZF 35/4 B Axial-Wandeinbauventilator
Artikelnummer: 0085.0056
Menge: 1,000 Stck

**10.652 DZF 35/6 Axial-Wandeinbauventilator Axial-Wandeinbauventilator für Unterputz-Installation, DN350, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 1.600 m3/h
Drehzahl : 930 1/min
Laufradtyp : axial
Drehzahlsteuerbar : +
Reversierbarkeit : +
Spannungsart : Drehstrom
Bemessungsspannung : 400 V
Netzfrequenz : 50 Hz
Nennleistung : 80 W
Leistungsaufnahme : 85 W
INenn : 0,17 A
IMax : 0,18 A
Schutzart : IP 55
Wärmeklasse : B
Netzzuleitung : 7 x 1,5 mm2
Einbauort : Wand / Decke
Einbauart : Unterputz
Einbaulage : waagerecht / senkrecht
Material : Stahlblech, verzinkt
Farbe : silber
Gewicht : 7,13 kg
Gewicht mit Verpackung : 8,54 kg
Nennweite : 350 mm
Breite : 428 mm
Höhe : 428 mm
Tiefe : 300 mm
Breite mit Verpackung : 440 mm
Höhe mit Verpackung : 440 mm
Tiefe mit Verpackung : 345 mm
Fördermitteltemperatur bei Nennstrom : 60  C
Fördermitteltemperatur bei IMax : -20  C bis 60  C
Verpackungseinheit : 1 Stück
Sortiment : C
GTIN (EAN) : 4012799851035
Hersteller: MAICO
DZF 35/6 B Axial-Wandeinbauventilator
Artikelnummer: 0085.0103
Menge: 1,000 Stck

**10.653 DZF 35/4 Axial-Wandeinbauventilator Axial-Wandeinbauventilator für Unterputz-Installation, DN350, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 2.710 m3/h
FördervolumenNenn : 1.645 m3/h (im opt. Wirkungsgrad)
Druck pfs, Nenn : 66 Pa (im opt. Wirkungsgrad)
Drehzahl nNenn : 1.465 1/min (im opt. Wirkungsgrad)
Drehzahl : 1.505 1/min
Laufradtyp : axial
Drehzahlsteuerbar : +
Reversierbarkeit : +
Spannungsart : Drehstrom
Bemessungsspannung : 400 V
Netzfrequenz : 50 Hz
Nennleistung : 135 W (im opt. Wirkungsgrad)
INenn : 0,55 A (im opt. Wirkungsgrad)
IMax : 0,6 A
Schutzart : IP 55
Wärmeklasse : B
Netzzuleitung : 7 x 1,5 mm2
Einbauort : Wand / Decke
Einbauart : Unterputz
Einbaulage : waagerecht / senkrecht
Material : Stahlblech, verzinkt
Farbe : silber
Gewicht : 10,59 kg
Gewicht mit Verpackung : 12 kg
Nennweite : 350 mm
Breite : 428 mm
Höhe : 428 mm
Tiefe : 300 mm
Breite mit Verpackung : 440 mm
Höhe mit Verpackung : 440 mm
Tiefe mit Verpackung : 345 mm
Fördermitteltemperatur bei Nennstrom : 60  C
Fördermitteltemperatur bei IMax : -20  C bis 60  C
Verpackungseinheit : 1 Stück
Sortiment : C
GTIN (EAN) : 4012799851042
Technische Daten nach ErP im Best Efficiency Point
(BEP)
Gesamteffizienz e : 28,8 %
Messkategorie : A
Effizienzkategorie : statisch
Effizienzgrad N : 40,7
VSD erforderlich : nein
Herstellungsjahr : siehe Typenschild
Herstellername / Amtliche Registriernummer /
Niederlassungsort des Herstellers : Maico
Elektroapparate-Fabrik GmbH / Registergericht
Freiburg, HRB 601233 / Villingen-Schwenningen
Art.-Nr. : 0085.0104
PBEP / FördervolumenBEP / Pfs, BEP : 0,13 kW / 2.040
m3/h / 66 Pa
nBEP : 1.463 1/min
spezifisches Verhältnis : ca. 1
Informationen zur Zerlegung und Entsorgung : siehe
Montageanleitung
Informationen zu Einbau, Betrieb und Instandhaltung :
siehe Montageanleitung
Verwendete Gegenstände bei der Effizienz-Messung, die
nicht durch die Messkategorie beschrieben sind :
Ermittlung der Energieeffizienz ohne Schutzgitter.
SchallleistungspegelLWA7 : 78 dB(A)
Technische Daten nach ErP im Best Efficiency Point
(BEP)
Gesamteffizienz e : 28,8 %
Messkategorie : A
Effizienzkategorie : statisch
Effizienzgrad N : 40,7
VSD erforderlich : nein
Herstellungsjahr : siehe Typenschild
Herstellername / Amtliche Registriernummer /
Niederlassungsort des Herstellers : Maico
Elektroapparate-Fabrik GmbH / Registergericht
Freiburg, HRB 601233 / Villingen-Schwenningen
Art.-Nr. : 0085.0104
PBEP / FördervolumenBEP / Pfs, BEP : 0,13 kW / 2.040
m3/h / 66 Pa
nBEP : 1.463 1/min
spezifisches Verhältnis : ca. 1
Informationen zur Zerlegung und Entsorgung : siehe
Montageanleitung
Informationen zu Einbau, Betrieb und Instandhaltung :
siehe Montageanleitung
Verwendete Gegenstände bei der Effizienz-Messung, die
nicht durch die Messkategorie beschrieben sind :
Ermittlung der Energieeffizienz ohne Schutzgitter.
SchallleistungspegelLWA7 : 78 dB(A)
Hersteller: MAICO
DZF 35/4 B Axial-Wandeinbauventilator
Artikelnummer: 0085.0104
Menge: 1,000 Stck

**10.654 EZF 40/6 Axial-Wandeinbauventilator Axial-Wandeinbauventilator für Unterputz-Installation, DN400, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 2.400 m3/h
Drehzahl : 930 1/min
Laufradtyp : axial
Drehzahlsteuerbar : +
Reversierbarkeit : +
Spannungsart : Wechselstrom
Bemessungsspannung : 230 V
Netzfrequenz : 50 Hz
Nennleistung : 100 W
INenn : 0,45 A
IMax : 0,5 A
Schutzart : IP 55
Wärmeklasse : B
Netzzuleitung : 3 x 1,5 mm2
Einbauort : Wand / Decke
Einbauart : Unterputz
Einbaulage : waagerecht / senkrecht
Material : Stahlblech, verzinkt
Farbe : silber
Gewicht : 10,41 kg
Gewicht mit Verpackung : 11,98 kg
Nennweite : 400 mm
Breite : 470 mm
Höhe : 470 mm
Tiefe : 300 mm
Breite mit Verpackung : 490 mm
Höhe mit Verpackung : 490 mm
Tiefe mit Verpackung : 340 mm
Fördermitteltemperatur bei Nennstrom : -20  C bis 55  C
Fördermitteltemperatur bei IMax : -20  C bis 55  C
Verpackungseinheit : 1 Stück
Sortiment : C
GTIN (EAN) : 4012799850571
Hersteller: MAICO
EZF 40/6 B Axial-Wandeinbauventilator
Artikelnummer: 0085.0057
Menge: 1,000 Stck

**10.655 EZF 40/4 Axial-Wandeinbauventilator Axial-Wandeinbauventilator für Unterputz-Installation, DN400, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 4.170 m3/h
FördervolumenNenn : 2.820 m3/h (im opt. Wirkungsgrad)
Druck pfs, Nenn : 78 Pa (im opt. Wirkungsgrad)
Drehzahl nNenn : 1.410 1/min (im opt. Wirkungsgrad)
Drehzahl : 1.433 1/min
Laufradtyp : axial
Drehzahlsteuerbar : +
Reversierbarkeit : +
Spannungsart : Wechselstrom
Bemessungsspannung : 230 V
Netzfrequenz : 50 Hz
Nennleistung : 230 W (im opt. Wirkungsgrad)
INenn : 0,95 A (im opt. Wirkungsgrad)
IMax : 1,6 A
Schutzart : IP 55
Wärmeklasse : B
Netzzuleitung : 3 x 1,5 mm2
Einbauort : Wand / Decke
Einbauart : Unterputz
Einbaulage : waagerecht / senkrecht
Material : Stahlblech, verzinkt
Farbe : silber
Gewicht : 10,58 kg
Gewicht mit Verpackung : 12,14 kg
Nennweite : 400 mm
Breite : 470 mm
Höhe : 470 mm
Tiefe : 300 mm
Breite mit Verpackung : 495 mm
Höhe mit Verpackung : 495 mm
Tiefe mit Verpackung : 340 mm
Fördermitteltemperatur bei IMax : -20  C bis 60  C
Verpackungseinheit : 1 Stück
Sortiment : C
GTIN (EAN) : 4012799850588
Technische Daten nach ErP im Best Efficiency Point
(BEP)
Gesamteffizienz e : 30,7 %
Messkategorie : A
Effizienzkategorie : statisch
Effizienzgrad N : 41,1
VSD erforderlich : nein
Herstellungsjahr : siehe Typenschild
Herstellername / Amtliche Registriernummer /
Niederlassungsort des Herstellers : Maico
Elektroapparate-Fabrik GmbH / Registergericht
Freiburg, HRB 601233 / Villingen-Schwenningen
Art.-Nr. : 0085.0058
PBEP / FördervolumenBEP / Pfs, BEP : 0,225 kW / 2.760
m3/h / 90 Pa
nBEP : 1.415 1/min
spezifisches Verhältnis : ca. 1
Informationen zur Zerlegung und Entsorgung : siehe
Montageanleitung
Informationen zu Einbau, Betrieb und Instandhaltung :
siehe Montageanleitung
Verwendete Gegenstände bei der Effizienz-Messung, die
nicht durch die Messkategorie beschrieben sind :
Ermittlung der Energieeffizienz ohne Schutzgitter.
SchallleistungspegelLWA7 : 80 dB(A)
Technische Daten nach ErP im Best Efficiency Point
(BEP)
Gesamteffizienz e : 30,7 %
Messkategorie : A
Effizienzkategorie : statisch
Effizienzgrad N : 41,1
VSD erforderlich : nein
Herstellungsjahr : siehe Typenschild
Herstellername / Amtliche Registriernummer /
Niederlassungsort des Herstellers : Maico
Elektroapparate-Fabrik GmbH / Registergericht
Freiburg, HRB 601233 / Villingen-Schwenningen
Art.-Nr. : 0085.0058
PBEP / FördervolumenBEP / Pfs, BEP : 0,225 kW / 2.760
m3/h / 90 Pa
nBEP : 1.415 1/min
spezifisches Verhältnis : ca. 1
Informationen zur Zerlegung und Entsorgung : siehe
Montageanleitung
Informationen zu Einbau, Betrieb und Instandhaltung :
siehe Montageanleitung
Verwendete Gegenstände bei der Effizienz-Messung, die
nicht durch die Messkategorie beschrieben sind :
Ermittlung der Energieeffizienz ohne Schutzgitter.
SchallleistungspegelLWA7 : 80 dB(A)
Hersteller: MAICO
EZF 40/4 B Axial-Wandeinbauventilator
Artikelnummer: 0085.0058
Menge: 1,000 Stck

**10.656 DZF 40/8 Axial-Wandeinbauventilator Axial-Wandeinbauventilator für Unterputz-Installation, DN400, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 1.900 m3/h
Drehzahl : 715 1/min
Laufradtyp : axial
Drehzahlsteuerbar : +
Reversierbarkeit : +
Spannungsart : Drehstrom
Bemessungsspannung : 400 V
Netzfrequenz : 50 Hz
Nennleistung : 85 W
Leistungsaufnahme : 75 W
INenn : 0,2 A
IMax : 0,2 A
Schutzart : IP 55
Wärmeklasse : B
Netzzuleitung : 7 x 1,5 mm2
Einbauort : Wand / Decke
Einbauart : Unterputz
Einbaulage : waagerecht / senkrecht
Material : Stahlblech, verzinkt
Farbe : silber
Gewicht : 9,44 kg
Gewicht mit Verpackung : 11,02 kg
Nennweite : 400 mm
Breite : 470 mm
Höhe : 470 mm
Tiefe : 300 mm
Breite mit Verpackung : 485 mm
Höhe mit Verpackung : 485 mm
Tiefe mit Verpackung : 335 mm
Fördermitteltemperatur bei Nennstrom : 60  C
Fördermitteltemperatur bei IMax : -20  C bis 60  C
Verpackungseinheit : 1 Stück
Sortiment : C
GTIN (EAN) : 4012799851059
Hersteller: MAICO
DZF 40/8 B Axial-Wandeinbauventilator
Artikelnummer: 0085.0105
Menge: 1,000 Stck

**10.657 DZF 40/6 Axial-Wandeinbauventilator Axial-Wandeinbauventilator für Unterputz-Installation, DN400, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 2.500 m3/h
Drehzahl : 930 1/min
Laufradtyp : axial
Drehzahlsteuerbar : +
Reversierbarkeit : +
Spannungsart : Drehstrom
Bemessungsspannung : 400 V
Netzfrequenz : 50 Hz
Nennleistung : 120 W
Leistungsaufnahme : 140 W
INenn : 0,3 A
IMax : 0,3 A
Schutzart : IP 55
Wärmeklasse : B
Netzzuleitung : 7 x 1,5 mm2
Einbauort : Wand / Decke
Einbauart : Unterputz
Einbaulage : waagerecht / senkrecht
Material : Stahlblech, verzinkt
Farbe : silber
Gewicht : 10,08 kg
Gewicht mit Verpackung : 11,66 kg
Nennweite : 400 mm
Breite : 470 mm
Höhe : 470 mm
Tiefe : 300 mm
Breite mit Verpackung : 485 mm
Höhe mit Verpackung : 485 mm
Tiefe mit Verpackung : 335 mm
Fördermitteltemperatur bei Nennstrom : 60  C
Fördermitteltemperatur bei IMax : -20  C bis 60  C
Verpackungseinheit : 1 Stück
Sortiment : C
GTIN (EAN) : 4012799851066
Hersteller: MAICO
DZF 40/6 B Axial-Wandeinbauventilator
Artikelnummer: 0085.0106
Menge: 1,000 Stck

**10.658 DZF 40/4 Axial-Wandeinbauventilator Axial-Wandeinbauventilator für Unterputz-Installation, DN400, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 4.200 m3/h
FördervolumenNenn : 2.640 m3/h (im opt. Wirkungsgrad)
Druck pfs, Nenn : 87 Pa (im opt. Wirkungsgrad)
Drehzahl nNenn : 1.440 1/min (im opt. Wirkungsgrad)
Drehzahl : 1.454 1/min
Laufradtyp : axial
Drehzahlsteuerbar : +
Reversierbarkeit : +
Spannungsart : Drehstrom
Bemessungsspannung : 400 V
Netzfrequenz : 50 Hz
Nennleistung : 230 W (im opt. Wirkungsgrad)
INenn : 0,6 A (im opt. Wirkungsgrad)
IMax : 0,75 A
Schutzart : IP 55
Wärmeklasse : B
Netzzuleitung : 7 x 1,5 mm2
Einbauort : Wand / Decke
Einbauart : Unterputz
Einbaulage : waagerecht / senkrecht
Material : Stahlblech, verzinkt
Farbe : silber
Gewicht : 13,02 kg
Gewicht mit Verpackung : 14,58 kg
Nennweite : 400 mm
Breite : 470 mm
Höhe : 470 mm
Tiefe : 300 mm
Breite mit Verpackung : 490 mm
Höhe mit Verpackung : 490 mm
Tiefe mit Verpackung : 345 mm
Fördermitteltemperatur bei Nennstrom : 60  C
Fördermitteltemperatur bei IMax : -20  C bis 60  C
Verpackungseinheit : 1 Stück
Sortiment : C
GTIN (EAN) : 4012799851073
Technische Daten nach ErP im Best Efficiency Point
(BEP)
Gesamteffizienz e : 32,4 %
Messkategorie : A
Effizienzkategorie : statisch
Effizienzgrad N : 42,7
VSD erforderlich : nein
Herstellungsjahr : siehe Typenschild
Herstellername / Amtliche Registriernummer /
Niederlassungsort des Herstellers : Maico
Elektroapparate-Fabrik GmbH / Registergericht
Freiburg, HRB 601233 / Villingen-Schwenningen
Art.-Nr. : 0085.0107
PBEP / FördervolumenBEP / Pfs, BEP : 0,231 kW / 3.060
m3/h / 88 Pa
nBEP : 1.445 1/min
spezifisches Verhältnis : ca. 1
Informationen zur Zerlegung und Entsorgung : siehe
Montageanleitung
Informationen zu Einbau, Betrieb und Instandhaltung :
siehe Montageanleitung
Verwendete Gegenstände bei der Effizienz-Messung, die
nicht durch die Messkategorie beschrieben sind :
Ermittlung der Energieeffizienz ohne Schutzgitter.
SchallleistungspegelLWA7 : 81 dB(A)
Technische Daten nach ErP im Best Efficiency Point
(BEP)
Gesamteffizienz e : 32,4 %
Messkategorie : A
Effizienzkategorie : statisch
Effizienzgrad N : 42,7
VSD erforderlich : nein
Herstellungsjahr : siehe Typenschild
Herstellername / Amtliche Registriernummer /
Niederlassungsort des Herstellers : Maico
Elektroapparate-Fabrik GmbH / Registergericht
Freiburg, HRB 601233 / Villingen-Schwenningen
Art.-Nr. : 0085.0107
PBEP / FördervolumenBEP / Pfs, BEP : 0,231 kW / 3.060
m3/h / 88 Pa
nBEP : 1.445 1/min
spezifisches Verhältnis : ca. 1
Informationen zur Zerlegung und Entsorgung : siehe
Montageanleitung
Informationen zu Einbau, Betrieb und Instandhaltung :
siehe Montageanleitung
Verwendete Gegenstände bei der Effizienz-Messung, die
nicht durch die Messkategorie beschrieben sind :
Ermittlung der Energieeffizienz ohne Schutzgitter.
SchallleistungspegelLWA7 : 81 dB(A)
Hersteller: MAICO
DZF 40/4 B Axial-Wandeinbauventilator
Artikelnummer: 0085.0107
Menge: 1,000 Stck

**10.659 DZF 45/6 Axial-Wandeinbauventilator Axial-Wandeinbauventilator für Unterputz-Installation, DN450, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 4.220 m3/h
FördervolumenNenn : 2.910 m3/h (im opt. Wirkungsgrad)
Druck pfs, Nenn : 53 Pa (im opt. Wirkungsgrad)
Drehzahl nNenn : 985 1/min (im opt. Wirkungsgrad)
Drehzahl : 1.008 1/min
Laufradtyp : axial
Drehzahlsteuerbar : +
Reversierbarkeit : +
Spannungsart : Drehstrom
Bemessungsspannung : 400 V
Netzfrequenz : 50 Hz
Nennleistung : 170 W (im opt. Wirkungsgrad)
INenn : 0,55 A (im opt. Wirkungsgrad)
IMax : 0,6 A
Schutzart : IP 55
Wärmeklasse : B
Netzzuleitung : 7 x 1,5 mm2
Einbauort : Wand / Decke
Einbauart : Unterputz
Einbaulage : waagerecht / senkrecht
Material : Stahlblech, verzinkt
Farbe : silber
Gewicht : 19,39 kg
Gewicht mit Verpackung : 21,53 kg
Nennweite : 450 mm
Breite : 580 mm
Höhe : 580 mm
Tiefe : 315 mm
Breite mit Verpackung : 595 mm
Höhe mit Verpackung : 595 mm
Tiefe mit Verpackung : 365 mm
Fördermitteltemperatur bei Nennstrom : 60  C
Fördermitteltemperatur bei IMax : -20  C bis 60  C
Verpackungseinheit : 1 Stück
Sortiment : C
GTIN (EAN) : 4012799851080
Technische Daten nach ErP im Best Efficiency Point
(BEP)
Gesamteffizienz e : 29,2 %
Messkategorie : A
Effizienzkategorie : statisch
Effizienzgrad N : 40,5
VSD erforderlich : nein
Herstellungsjahr : siehe Typenschild
Herstellername / Amtliche Registriernummer /
Niederlassungsort des Herstellers : Maico
Elektroapparate-Fabrik GmbH / Registergericht
Freiburg, HRB 601233 / Villingen-Schwenningen
Art.-Nr. : 0085.0108
PBEP / FördervolumenBEP / Pfs, BEP : 0,165 kW / 2.940
m3/h / 59 Pa
nBEP : 983 1/min
spezifisches Verhältnis : ca. 1
Informationen zur Zerlegung und Entsorgung : siehe
Montageanleitung
Informationen zu Einbau, Betrieb und Instandhaltung :
siehe Montageanleitung
Verwendete Gegenstände bei der Effizienz-Messung, die
nicht durch die Messkategorie beschrieben sind :
Ermittlung der Energieeffizienz ohne Schutzgitter.
SchallleistungspegelLWA7 : 76 dB(A)
Technische Daten nach ErP im Best Efficiency Point
(BEP)
Gesamteffizienz e : 29,2 %
Messkategorie : A
Effizienzkategorie : statisch
Effizienzgrad N : 40,5
VSD erforderlich : nein
Herstellungsjahr : siehe Typenschild
Herstellername / Amtliche Registriernummer /
Niederlassungsort des Herstellers : Maico
Elektroapparate-Fabrik GmbH / Registergericht
Freiburg, HRB 601233 / Villingen-Schwenningen
Art.-Nr. : 0085.0108
PBEP / FördervolumenBEP / Pfs, BEP : 0,165 kW / 2.940
m3/h / 59 Pa
nBEP : 983 1/min
spezifisches Verhältnis : ca. 1
Informationen zur Zerlegung und Entsorgung : siehe
Montageanleitung
Informationen zu Einbau, Betrieb und Instandhaltung :
siehe Montageanleitung
Verwendete Gegenstände bei der Effizienz-Messung, die
nicht durch die Messkategorie beschrieben sind :
Ermittlung der Energieeffizienz ohne Schutzgitter.
SchallleistungspegelLWA7 : 76 dB(A)
Hersteller: MAICO
DZF 45/6 B Axial-Wandeinbauventilator
Artikelnummer: 0085.0108
Menge: 1,000 Stck

**10.660 DZF 45/4 Axial-Wandeinbauventilator Axial-Wandeinbauventilator für Unterputz-Installation, DN450, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 6.045 m3/h
FördervolumenNenn : 3.970 m3/h (im opt. Wirkungsgrad)
Druck pfs, Nenn : 116 Pa (im opt. Wirkungsgrad)
Drehzahl nNenn : 1.380 1/min (im opt. Wirkungsgrad)
Drehzahl : 1.407 1/min
Laufradtyp : axial
Drehzahlsteuerbar : +
Reversierbarkeit : +
Spannungsart : Drehstrom
Bemessungsspannung : 400 V
Netzfrequenz : 50 Hz
Nennleistung : 455 W (im opt. Wirkungsgrad)
INenn : 0,8 A (im opt. Wirkungsgrad)
IMax : 1,1 A
Schutzart : IP 55
Wärmeklasse : B
Netzzuleitung : 7 x 1,5 mm2
Einbauort : Wand / Decke
Einbauart : Unterputz
Einbaulage : waagerecht / senkrecht
Material : Stahlblech, verzinkt
Farbe : silber
Gewicht : 14,41 kg
Gewicht mit Verpackung : 16,54 kg
Nennweite : 450 mm
Breite : 580 mm
Höhe : 580 mm
Tiefe : 315 mm
Breite mit Verpackung : 595 mm
Höhe mit Verpackung : 595 mm
Tiefe mit Verpackung : 365 mm
Fördermitteltemperatur bei Nennstrom : 80  C
Fördermitteltemperatur bei IMax : -20  C bis 60  C
Verpackungseinheit : 1 Stück
Sortiment : C
GTIN (EAN) : 4012799851097
Technische Daten nach ErP im Best Efficiency Point
(BEP)
Gesamteffizienz e : 32,1 %
Messkategorie : A
Effizienzkategorie : statisch
Effizienzgrad N : 40,6
VSD erforderlich : nein
Herstellungsjahr : siehe Typenschild
Herstellername / Amtliche Registriernummer /
Niederlassungsort des Herstellers : Maico
Elektroapparate-Fabrik GmbH / Registergericht
Freiburg, HRB 601233 / Villingen-Schwenningen
Art.-Nr. : 0085.0109
PBEP / FördervolumenBEP / Pfs, BEP : 0,45 kW / 4.160
m3/h / 125 Pa
nBEP : 1.385 1/min
spezifisches Verhältnis : ca. 1
Informationen zur Zerlegung und Entsorgung : siehe
Montageanleitung
Informationen zu Einbau, Betrieb und Instandhaltung :
siehe Montageanleitung
Verwendete Gegenstände bei der Effizienz-Messung, die
nicht durch die Messkategorie beschrieben sind :
Ermittlung der Energieeffizienz ohne Schutzgitter.
SchallleistungspegelLWA7 : 85 dB(A)
Technische Daten nach ErP im Best Efficiency Point
(BEP)
Gesamteffizienz e : 32,1 %
Messkategorie : A
Effizienzkategorie : statisch
Effizienzgrad N : 40,6
VSD erforderlich : nein
Herstellungsjahr : siehe Typenschild
Herstellername / Amtliche Registriernummer /
Niederlassungsort des Herstellers : Maico
Elektroapparate-Fabrik GmbH / Registergericht
Freiburg, HRB 601233 / Villingen-Schwenningen
Art.-Nr. : 0085.0109
PBEP / FördervolumenBEP / Pfs, BEP : 0,45 kW / 4.160
m3/h / 125 Pa
nBEP : 1.385 1/min
spezifisches Verhältnis : ca. 1
Informationen zur Zerlegung und Entsorgung : siehe
Montageanleitung
Informationen zu Einbau, Betrieb und Instandhaltung :
siehe Montageanleitung
Verwendete Gegenstände bei der Effizienz-Messung, die
nicht durch die Messkategorie beschrieben sind :
Ermittlung der Energieeffizienz ohne Schutzgitter.
SchallleistungspegelLWA7 : 85 dB(A)
Hersteller: MAICO
DZF 45/4 B Axial-Wandeinbauventilator
Artikelnummer: 0085.0109
Menge: 1,000 Stck

**10.661 EZF 50/8 Axial-Wandeinbauventilator Axial-Wandeinbauventilator für Unterputz-Installation, DN500, Wechsels**
Wechselstrom-Ausführung:
Axial-Wandeinbauventilator für Unterputz-Installation,
in Wechselstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Wechselstrommotor:
Typenreihe EZF.
Asynchronmotor.
Bemessungsspannung 230 V, 50 Hz.
Schutzart IP 55. Ausnahme EZF ... D, EZF ... E IP 54.
Ventilatoren "... B": Kondensatormotoren mit
Betriebskondensator am Schutzgitter oder an der
Wandhülse.
Ventilatoren "... D": Kondensatormotoren mit
Betriebskondensator im Anschlusskasten.
Ventilatoren "... E": Spaltpolmotoren, nicht
reversierbar.
Thermischer Überlastungsschutz serienmäßig.
Drehzahlsteuerbar. Geräte lassen sich mit optionalen
Drehzahlsteller stufenlos regeln oder sie lassen sich
mit einem optionalen 5-Stufentransformator stufenweise
schalten.
Reversierbar. Ausnahme: Bei Ventilatoren mit
Spaltpolmotor ("... E").
Reversierbetrieb: Der Volumenstrom verringert sich um
ca. 35 % bei anormaler Förderrichtung.
Nicht zur Förderung wasserdampfgesättigter Luft
geeignet.
Elektrischer Anschluss:
An Klemmleiste im Abschlussdeckel des Motors.
Sicherheitshinweise:
Bei freier Ansaugung darf der Ventilator nur in Betrieb
genommen werden, wenn der Berührungsschutz des
Laufrades gemäß DIN EN ISO 13857 gewährleistet ist.
Technische Daten
Ausführung : Wandhülse
Fördervolumen : 3.800 m3/h
Drehzahl : 715 1/min
Laufradtyp : axial
Drehzahlsteuerbar : +
Reversierbarkeit : +
Spannungsart : Wechselstrom
Bemessungsspannung : 230 V
Netzfrequenz : 50 Hz
Nennleistung : 110 W
INenn : 0,5 A
IMax : 0,65 A
Schutzart : IP 55
Wärmeklasse : B
Netzzuleitung : 3 x 1,5 mm2
Einbauort : Wand / Decke
Einbauart : Unterputz
Einbaulage : waagerecht / senkrecht
Material : Stahlblech, verzinkt
Farbe : silber
Gewicht : 14,76 kg
Gewicht mit Verpackung : 16,76 kg
Nennweite : 500 mm
Breite : 580 mm
Höhe : 580 mm
Tiefe : 315 mm
Breite mit Verpackung : 595 mm
Höhe mit Verpackung : 595 mm
Tiefe mit Verpackung : 340 mm
Fördermitteltemperatur bei Nennstrom : -20  C bis 60  C
Fördermitteltemperatur bei IMax : -20  C bis 60  C
Verpackungseinheit : 1 Stück
Sortiment : C
GTIN (EAN) : 4012799850618
Hersteller: MAICO
EZF 50/8 B Axial-Wandeinbauventilator
Artikelnummer: 0085.0061
Menge: 1,000 Stck

**10.662 DZF 50/6 Axial-Wandeinbauventilator Axial-Wandeinbauventilator für Unterputz-Installation, DN500, Drehstro**
Drehstrom-Ausführung:
Axial-Wandeinbauventilator für Unterputz-Installation,
in Drehstromausführung.
Kurzbeschreibung:
Zur Unterputzmontage.
Einbau in jeder Lage möglich.
Wandhülse aus verzinktem Stahlblech.
8-blättrige Flügelräder aus glasfaserverstärktem
Polyamid.
Kunststoff-Schutzgitter auf der Saugseite, perlweiss,
Berührungsschutz gemäß DIN EN ISO 13857.
Thermischer Überlastungsschutz serienmäßig.
Vibrationsfreier Lauf durch dynamisch gewuchtetes
Flügelrad und Motor (Welle-Rotor), gemäß Gütestufe 6.3,
DIN ISO 1940, Teil 1.
Hoher lüftungsseitiger Wirkungsgrad.
Niedriges Betriebsgeräusch.
Erhöhte Langlebigkeit durch qualitativ hochwertige
Materialien wie geräuscharme Kugellager.
Ventilatoren sind wartungsfrei.
Förderrichtung:
Die Förderrichtung ist gekennzeichnet.
Standard Abluftbetrieb, Förderrichtung über Motor
saugend.
Drehstrommotor:
Typenreihe DZF.
Asynchronmotor.
Bemessungsspannung 400 V, 50 Hz.
Schutzart IP 55. Ausnahme DZF ... D IP 54.
Drehzahlsteuerbar. Geräte lassen sich mit einem
optionalen 5-Stufentransformator stufenweise schalten.
Reversierbar.
Reversierbetrieb: Der Volumenstrom verringert sich um
ca. 35 % bei anormaler Förderrichtung.
Thermischer Überlastungsschutz serienmäßig. Ausnahme:
DZF ... D.
Die Anschlüsse sind potenzialfrei auf Klemmen geführt
und müssen an einen Motorvollschutzschalter z.B. MV
25-1 oder den Steuerstromkreis eines Schützes
angeschlossen werden.
Nicht zur Förderung wasserdampfgesättigter Luft
geeignet.
Elektrischer Anschluss:
An Klemmleiste im Abschlussdeckel des Motors.
Sicherheitshinweise:
Bei freier Ansaugung darf der Ventilator nur in Betrieb
genommen werden, wenn der Berührungsschutz des
Laufrades gemäß DIN EN ISO 13857 gewährleistet ist.
Technische Daten
Ausführung : Wandhülse
Fördervolumen : 5.480 m3/h
FördervolumenNenn : 3.300 m3/h (im opt. Wirkungsgrad)
Druck pfs, Nenn : 67 Pa (im opt. Wirkungsgrad)
Drehzahl nNenn : 975 1/min (im opt. Wirkungsgrad)
Drehzahl : 978 1/min
Laufradtyp : axial
Drehzahlsteuerbar : +
Reversierbarkeit : +
Spannungsart : Drehstrom
Bemessungsspannung : 400 V
Netzfrequenz : 50 Hz
Nennleistung : 220 W (im opt. Wirkungsgrad)
INenn : 0,6 A (im opt. Wirkungsgrad)
IMax : 0,7 A
Schutzart : IP 55
Wärmeklasse : B
Netzzuleitung : 7 x 1,5 mm2
Einbauort : Wand / Decke
Einbauart : Unterputz
Einbaulage : waagerecht / senkrecht
Material : Stahlblech, verzinkt
Farbe : silber
Gewicht : 20,4 kg
Gewicht mit Verpackung : 22,41 kg
Nennweite : 500 mm
Breite : 580 mm
Höhe : 580 mm
Tiefe : 315 mm
Breite mit Verpackung : 600 mm
Höhe mit Verpackung : 600 mm
Tiefe mit Verpackung : 360 mm
Fördermitteltemperatur bei Nennstrom : -20  C bis 60  C
Fördermitteltemperatur bei IMax : -20  C bis 60  C
Verpackungseinheit : 1 Stück
Sortiment : C
GTIN (EAN) : 4012799851110
Technische Daten nach ErP im Best Efficiency Point
(BEP)
Gesamteffizienz e : 32,5 %
Messkategorie : A
Effizienzkategorie : statisch
Effizienzgrad N : 42,9
VSD erforderlich : nein
Herstellungsjahr : siehe Typenschild
Herstellername / Amtliche Registriernummer /
Niederlassungsort des Herstellers : Maico
Elektroapparate-Fabrik GmbH / Registergericht
Freiburg, HRB 601233 / Villingen-Schwenningen
Art.-Nr. : 0085.0111
PBEP / FördervolumenBEP / Pfs, BEP : 0,22 kW / 3.780
m3/h / 68 Pa
nBEP : 956 1/min
spezifisches Verhältnis : ca. 1
Informationen zur Zerlegung und Entsorgung : siehe
Montageanleitung
Informationen zu Einbau, Betrieb und Instandhaltung :
siehe Montageanleitung
Verwendete Gegenstände bei der Effizienz-Messung, die
nicht durch die Messkategorie beschrieben sind :
Ermittlung der Energieeffizienz ohne Schutzgitter.
SchallleistungspegelLWA7 : 78 dB(A)
Technische Daten nach ErP im Best Efficiency Point
(BEP)
Gesamteffizienz e : 32,5 %
Messkategorie : A
Effizienzkategorie : statisch
Effizienzgrad N : 42,9
VSD erforderlich : nein
Herstellungsjahr : siehe Typenschild
Herstellername / Amtliche Registriernummer /
Niederlassungsort des Herstellers : Maico
Elektroapparate-Fabrik GmbH / Registergericht
Freiburg, HRB 601233 / Villingen-Schwenningen
Art.-Nr. : 0085.0111
PBEP / FördervolumenBEP / Pfs, BEP : 0,22 kW / 3.780
m3/h / 68 Pa
nBEP : 956 1/min
spezifisches Verhältnis : ca. 1
Informationen zur Zerlegung und Entsorgung : siehe
Montageanleitung
Informationen zu Einbau, Betrieb und Instandhaltung :
siehe Montageanleitung
Verwendete Gegenstände bei der Effizienz-Messung, die
nicht durch die Messkategorie beschrieben sind :
Ermittlung der Energieeffizienz ohne Schutzgitter.
SchallleistungspegelLWA7 : 78 dB(A)
Hersteller: MAICO
DZF 50/6 B Axial-Wandeinbauventilator
Artikelnummer: 0085.0111
Menge: 1,000 Stck

**10.663 EZQ 20/4 Axial-Wandventilator Axial-Wandventilator mit quadratischer Wandplatte, DN200, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Motor:
Asynchronmotor.
Drehzahlsteuerbar. Ausnahme: Typ DZQ 40/2 B und
DZS 40/2 B.
Reversierbar. Ausnahme: Ventilatoren mit Spaltpolmotor
(...-E).
Nicht zur Förderung wasserdampfgesättigter Luft
geeignet.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 475 m3/h
Drehzahl : 1.380 1/min
Laufradtyp : axial
Drehzahlsteuerbar : +
Reversierbarkeit : -
Spannungsart : Wechselstrom
Bemessungsspannung : 230 V
Netzfrequenz : 50 Hz
Nennleistung : 35 W
INenn : 0,25 A
IMax : 0,25 A
Schutzart : IP 54
Wärmeklasse : B
Polumschaltbar : -
Einbauort : Wand / Decke
Einbauart : Aufputz
Einbaulage : waagerecht / senkrecht
Material : Stahlblech, verzinkt
Farbe : silber
Gewicht : 3,57 kg
Gewicht mit Verpackung : 4,51 kg
Nennweite : 200 mm
Breite : 345 mm
Höhe : 345 mm
Tiefe : 174 mm
Breite mit Verpackung : 415 mm
Höhe mit Verpackung : 415 mm
Tiefe mit Verpackung : 310 mm
Fördermitteltemperatur bei Nennstrom : 60  C
Fördermitteltemperatur bei IMax : -20  C bis 60  C
Verpackungseinheit : 1 Stück
Sortiment : C
GTIN (EAN) : 4012799834847
Hersteller: MAICO
EZQ 20/4 E Axial-Wandventilator
Artikelnummer: 0083.0484
Menge: 1,000 Stck

**10.664 EZS 20/4 Axial-Wandventilator Axial-Wandventilator mit Stahlwandring, DN200, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 475 m3/h
Drehzahl : 1.380 1/min
Laufradtyp : axial
Drehzahlsteuerbar : +
Reversierbarkeit : -
Spannungsart : Wechselstrom
Bemessungsspannung : 230 V
Netzfrequenz : 50 Hz
Nennleistung : 35 W
INenn : 0,25 A
IMax : 0,25 A
Schutzart : IP 54
Wärmeklasse : B
Polumschaltbar : -
Einbauort : Wand / Decke
Einbauart : Aufputz
Einbaulage : waagerecht / senkrecht
Material : Stahlblech, verzinkt
Farbe : silber
Gewicht : 2,82 kg
Gewicht mit Verpackung : 3,43 kg
Nennweite : 200 mm
Breite : 345 mm
Höhe : 345 mm
Tiefe : 189 mm
Breite mit Verpackung : 320 mm
Höhe mit Verpackung : 290 mm
Tiefe mit Verpackung : 320 mm
Fördermitteltemperatur bei Nennstrom : 60  C
Fördermitteltemperatur bei IMax : -20  C bis 60  C
Verpackungseinheit : 1 Stück
Sortiment : C
GTIN (EAN) : 4012799940715
Hersteller: MAICO
EZS 20/4 E Axial-Wandventilator
Artikelnummer: 0094.0071
Menge: 1,000 Stck

**10.665 EZQ 20/2 Axial-Wandventilator Axial-Wandventilator mit quadratischer Wandplatte, DN200, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 1.100 m3/h
Drehzahl : 2.850 1/min
Laufradtyp : axial
Drehzahlsteuerbar : +
Reversierbarkeit : +
Spannungsart : Wechselstrom
Bemessungsspannung : 230 V
Netzfrequenz : 50 Hz
Nennleistung : 65 W
INenn : 0,3 A
IMax : 0,47 A
Schutzart : IP 55
Wärmeklasse : B
Polumschaltbar : -
Einbauort : Wand / Decke
Einbauart : Aufputz
Einbaulage : waagerecht / senkrecht
Material : Stahlblech, verzinkt
Farbe : silber
Gewicht : 5,5 kg
Gewicht mit Verpackung : 6,44 kg
Nennweite : 200 mm
Breite : 345 mm
Höhe : 345 mm
Tiefe : 238 mm
Breite mit Verpackung : 415 mm
Höhe mit Verpackung : 415 mm
Tiefe mit Verpackung : 295 mm
Fördermitteltemperatur bei Nennstrom : 60  C
Fördermitteltemperatur bei IMax : -20  C bis 60  C
Verpackungseinheit : 1 Stück
Sortiment : C
GTIN (EAN) : 4012799831020
Hersteller: MAICO
EZQ 20/2 B Axial-Wandventilator
Artikelnummer: 0083.0102
Menge: 1,000 Stck

**10.666 EZS 20/2 Axial-Wandventilator Axial-Wandventilator mit Stahlwandring, DN200, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 1.100 m3/h
Drehzahl : 2.850 1/min
Laufradtyp : axial
Drehzahlsteuerbar : +
Reversierbarkeit : +
Spannungsart : Wechselstrom
Bemessungsspannung : 230 V
Netzfrequenz : 50 Hz
Nennleistung : 65 W
INenn : 0,3 A
IMax : 0,47 A
Schutzart : IP 55
Wärmeklasse : B
Polumschaltbar : -
Einbauort : Wand / Decke
Einbauart : Aufputz
Einbaulage : waagerecht / senkrecht
Material : Stahlblech, verzinkt
Farbe : silber
Gewicht : 4,79 kg
Gewicht mit Verpackung : 5,22 kg
Nennweite : 200 mm
Breite : 345 mm
Höhe : 345 mm
Tiefe : 253 mm
Breite mit Verpackung : 305 mm
Höhe mit Verpackung : 280 mm
Tiefe mit Verpackung : 305 mm
Fördermitteltemperatur bei Nennstrom : 60  C
Fördermitteltemperatur bei IMax : -20  C bis 60  C
Verpackungseinheit : 1 Stück
Sortiment : C
GTIN (EAN) : 4012799940005
Hersteller: MAICO
EZS 20/2 B Axial-Wandventilator
Artikelnummer: 0094.0000
Menge: 1,000 Stck

**10.667 DZQ 20/2 Axial-Wandventilator Axial-Wandventilator mit quadratischer Wandplatte, DN200, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.150 m3/h
Drehzahl : 2.850 1/min
Laufradtyp : axial
Drehzahlsteuerbar : +
Reversierbarkeit : +
Spannungsart : Drehstrom
Bemessungsspannung : 400 V
Netzfrequenz : 50 Hz
Nennleistung : 65 W
INenn : 0,17 A
IMax : 0,24 A
Schutzart : IP 55
Wärmeklasse : B
Polumschaltbar : -
Netzzuleitung : 7 x 1,5 mm2
Einbauort : Wand / Decke
Einbauart : Aufputz
Einbaulage : waagerecht / senkrecht
Material : Stahlblech, verzinkt
Farbe : silber
Gewicht : 5,52 kg
Gewicht mit Verpackung : 6,47 kg
Nennweite : 200 mm
Breite : 345 mm
Höhe : 345 mm
Tiefe : 238 mm
Breite mit Verpackung : 410 mm
Höhe mit Verpackung : 410 mm
Tiefe mit Verpackung : 300 mm
Fördermitteltemperatur bei Nennstrom : 60  C
Fördermitteltemperatur bei IMax : -20  C bis 60  C
Verpackungseinheit : 1 Stück
Sortiment : C
GTIN (EAN) : 4012799831167
Hersteller: MAICO
DZQ 20/2 B Axial-Wandventilator
Artikelnummer: 0083.0116
Menge: 1,000 Stck

**10.668 DZS 20/2 Axial-Wandventilator Axial-Wandventilator mit Stahlwandring, DN200, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.150 m3/h
Drehzahl : 2.850 1/min
Laufradtyp : axial
Drehzahlsteuerbar : +
Reversierbarkeit : +
Spannungsart : Drehstrom
Bemessungsspannung : 400 V
Netzfrequenz : 50 Hz
Nennleistung : 65 W
INenn : 0,17 A
IMax : 0,24 A
Schutzart : IP 55
Wärmeklasse : B
Polumschaltbar : -
Netzzuleitung : 7 x 1,5 mm2
Einbauort : Wand / Decke
Einbauart : Aufputz
Einbaulage : waagerecht / senkrecht
Material : Stahlblech, verzinkt
Farbe : silber
Gewicht : 4,85 kg
Gewicht mit Verpackung : 5,28 kg
Nennweite : 200 mm
Breite : 345 mm
Höhe : 345 mm
Tiefe : 254 mm
Breite mit Verpackung : 305 mm
Höhe mit Verpackung : 280 mm
Tiefe mit Verpackung : 305 mm
Fördermitteltemperatur bei Nennstrom : 60  C
Fördermitteltemperatur bei IMax : -20  C bis 60  C
Verpackungseinheit : 1 Stück
Sortiment : C
GTIN (EAN) : 4012799940128
Hersteller: MAICO
DZS 20/2 B Axial-Wandventilator
Artikelnummer: 0094.0012
Menge: 1,000 Stck

**10.669 EZQ 25/4 Axial-Wandventilator Axial-Wandventilator mit quadratischer Wandplatte, DN250, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 800 m3/h
Drehzahl : 1.280 1/min
Laufradtyp : axial
Drehzahlsteuerbar : +
Reversierbarkeit : -
Spannungsart : Wechselstrom
Bemessungsspannung : 230 V
Netzfrequenz : 50 Hz
Nennleistung : 40 W
INenn : 0,25 A
IMax : 0,28 A
Schutzart : IP 54
Wärmeklasse : B
Polumschaltbar : -
Einbauort : Wand / Decke
Einbauart : Aufputz
Einbaulage : waagerecht / senkrecht
Material : Stahlblech, verzinkt
Farbe : silber
Gewicht : 4,17 kg
Gewicht mit Verpackung : 5,11 kg
Nennweite : 250 mm
Breite : 400 mm
Höhe : 400 mm
Tiefe : 176 mm
Breite mit Verpackung : 415 mm
Höhe mit Verpackung : 415 mm
Tiefe mit Verpackung : 310 mm
Fördermitteltemperatur bei Nennstrom : -20  C bis 50  C
Fördermitteltemperatur bei IMax : -20  C bis 50  C
Verpackungseinheit : 1 Stück
Sortiment : C
GTIN (EAN) : 4012799834861
Hersteller: MAICO
EZQ 25/4 E Axial-Wandventilator
Artikelnummer: 0083.0486
Menge: 1,000 Stck

**10.670 EZS 25/4 Axial-Wandventilator Axial-Wandventilator mit Stahlwandring, DN250, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 800 m3/h
Drehzahl : 1.280 1/min
Laufradtyp : axial
Drehzahlsteuerbar : +
Reversierbarkeit : -
Spannungsart : Wechselstrom
Bemessungsspannung : 230 V
Netzfrequenz : 50 Hz
Nennleistung : 40 W
INenn : 0,25 A
IMax : 0,28 A
Schutzart : IP 54
Wärmeklasse : B
Polumschaltbar : -
Einbauort : Wand / Decke
Einbauart : Aufputz
Einbaulage : waagerecht / senkrecht
Material : Stahlblech, verzinkt
Farbe : silber
Gewicht : 3,33 kg
Gewicht mit Verpackung : 3,93 kg
Nennweite : 250 mm
Breite : 400 mm
Höhe : 400 mm
Tiefe : 198 mm
Breite mit Verpackung : 380 mm
Höhe mit Verpackung : 220 mm
Tiefe mit Verpackung : 380 mm
Fördermitteltemperatur bei Nennstrom : -20  C bis 50  C
Fördermitteltemperatur bei IMax : -20  C bis 50  C
Verpackungseinheit : 1 Stück
Sortiment : C
GTIN (EAN) : 4012799940739
Hersteller: MAICO
EZS 25/4 E Axial-Wandventilator
Artikelnummer: 0094.0073
Menge: 1,000 Stck

**10.671 EZQ 25/4 Axial-Wandventilator Axial-Wandventilator mit quadratischer Wandplatte, DN250, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 1.000 m3/h
Drehzahl : 1.425 1/min
Laufradtyp : axial
Drehzahlsteuerbar : +
Reversierbarkeit : +
Spannungsart : Wechselstrom
Bemessungsspannung : 230 V
Netzfrequenz : 50 Hz
Nennleistung : 32 W
INenn : 0,16 A
IMax : 0,2 A
Schutzart : IP 54
Wärmeklasse : B
Polumschaltbar : -
Einbauort : Wand / Decke
Einbauart : Aufputz
Einbaulage : waagerecht / senkrecht
Material : Stahlblech, verzinkt
Farbe : silber
Gewicht : 4,62 kg
Gewicht mit Verpackung : 5,61 kg
Nennweite : 250 mm
Breite : 400 mm
Höhe : 400 mm
Tiefe : 176 mm
Breite mit Verpackung : 420 mm
Höhe mit Verpackung : 420 mm
Tiefe mit Verpackung : 300 mm
Fördermitteltemperatur bei Nennstrom : -20  C bis 60  C
Fördermitteltemperatur bei IMax : -20  C bis 60  C
Verpackungseinheit : 1 Stück
Sortiment : C
GTIN (EAN) : 4012799834878
Hersteller: MAICO
EZQ 25/4 D Axial-Wandventilator
Artikelnummer: 0083.0487
Menge: 1,000 Stck

**10.672 EZS 25/4 Axial-Wandventilator Axial-Wandventilator mit Stahlwandring, DN250, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 1.000 m3/h
Drehzahl : 1.425 1/min
Laufradtyp : axial
Drehzahlsteuerbar : +
Reversierbarkeit : +
Spannungsart : Wechselstrom
Bemessungsspannung : 230 V
Netzfrequenz : 50 Hz
Nennleistung : 32 W
INenn : 0,16 A
IMax : 0,2 A
Schutzart : IP 54
Wärmeklasse : B
Polumschaltbar : -
Einbauort : Wand / Decke
Einbauart : Aufputz
Einbaulage : waagerecht / senkrecht
Material : Stahlblech, verzinkt
Farbe : silber
Gewicht : 3,75 kg
Gewicht mit Verpackung : 4,37 kg
Nennweite : 250 mm
Breite : 400 mm
Höhe : 400 mm
Tiefe : 178 mm
Breite mit Verpackung : 380 mm
Höhe mit Verpackung : 220 mm
Tiefe mit Verpackung : 380 mm
Fördermitteltemperatur bei Nennstrom : -20  C bis 60  C
Fördermitteltemperatur bei IMax : -20  C bis 60  C
Verpackungseinheit : 1 Stück
Sortiment : C
GTIN (EAN) : 4012799940722
Hersteller: MAICO
EZS 25/4 D Axial-Wandventilator
Artikelnummer: 0094.0072
Menge: 1,000 Stck

**10.673 EZQ 25/2 Axial-Wandventilator Axial-Wandventilator mit quadratischer Wandplatte, DN250, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 2.100 m3/h
FördervolumenNenn : 1.470 m3/h (im opt. Wirkungsgrad)
Druck pfs, Nenn : 135 Pa (im opt. Wirkungsgrad)
Drehzahl nNenn : 2.770 1/min (im opt. Wirkungsgrad)
Drehzahl : 2.833 1/min
Laufradtyp : axial
Drehzahlsteuerbar : +
Reversierbarkeit : +
Spannungsart : Wechselstrom
Bemessungsspannung : 230 V
Netzfrequenz : 50 Hz
Nennleistung : 185 W (im opt. Wirkungsgrad)
INenn : 0,75 A (im opt. Wirkungsgrad)
IMax : 1,1 A
Schutzart : IP 55
Wärmeklasse : F
Polumschaltbar : -
Einbauort : Wand / Decke
Einbauart : Aufputz
Einbaulage : waagerecht / senkrecht
Material : Stahlblech, verzinkt
Farbe : silber
Gewicht : 4,26 kg
Gewicht mit Verpackung : 8,2 kg
Nennweite : 250 mm
Breite : 400 mm
Höhe : 400 mm
Tiefe : 259 mm
Breite mit Verpackung : 420 mm
Höhe mit Verpackung : 420 mm
Tiefe mit Verpackung : 300 mm
Fördermitteltemperatur bei Nennstrom : -20  C bis 60  C
Fördermitteltemperatur bei IMax : -20  C bis 60  C
Verpackungseinheit : 1 Stück
Sortiment : C
GTIN (EAN) : 4012799831044
Technische Daten nach ErP im Best Efficiency Point
(BEP)
Gesamteffizienz e : 29,8 %
Messkategorie : A
Effizienzkategorie : statisch
Effizienzgrad N : 40,8
VSD erforderlich : nein
Herstellungsjahr : siehe Typenschild
Herstellername / Amtliche Registriernummer /
Niederlassungsort des Herstellers : Maico
Elektroapparate-Fabrik GmbH / Registergericht
Freiburg, HRB 601233 / Villingen-Schwenningen
Art.-Nr. : 0083.0104
PBEP / FördervolumenBEP / Pfs, BEP : 0,185 kW / 1.470
m3/h / 135 Pa
nBEP : 2.770 1/min
spezifisches Verhältnis : ca. 1
Informationen zur Zerlegung und Entsorgung : siehe
Montageanleitung
Informationen zu Einbau, Betrieb und Instandhaltung :
siehe Montageanleitung
Verwendete Gegenstände bei der Effizienz-Messung, die
nicht durch die Messkategorie beschrieben sind : -
SchallleistungspegelLWA7 : 80 dB(A)
Technische Daten nach ErP im Best Efficiency Point
(BEP)
Gesamteffizienz e : 29,8 %
Messkategorie : A
Effizienzkategorie : statisch
Effizienzgrad N : 40,8
VSD erforderlich : nein
Herstellungsjahr : siehe Typenschild
Herstellername / Amtliche Registriernummer /
Niederlassungsort des Herstellers : Maico
Elektroapparate-Fabrik GmbH / Registergericht
Freiburg, HRB 601233 / Villingen-Schwenningen
Art.-Nr. : 0083.0104
PBEP / FördervolumenBEP / Pfs, BEP : 0,185 kW / 1.470
m3/h / 135 Pa
nBEP : 2.770 1/min
spezifisches Verhältnis : ca. 1
Informationen zur Zerlegung und Entsorgung : siehe
Montageanleitung
Informationen zu Einbau, Betrieb und Instandhaltung :
siehe Montageanleitung
Verwendete Gegenstände bei der Effizienz-Messung, die
nicht durch die Messkategorie beschrieben sind : -
SchallleistungspegelLWA7 : 80 dB(A)
Hersteller: MAICO
EZQ 25/2 B Axial-Wandventilator
Artikelnummer: 0083.0104
Menge: 1,000 Stck

**10.674 EZS 25/2 Axial-Wandventilator Axial-Wandventilator mit Stahlwandring, DN250, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 2.100 m3/h
FördervolumenNenn : 1.470 m3/h (im opt. Wirkungsgrad)
Druck pfs, Nenn : 135 Pa (im opt. Wirkungsgrad)
Drehzahl nNenn : 2.770 1/min (im opt. Wirkungsgrad)
Drehzahl : 2.833 1/min
Laufradtyp : axial
Drehzahlsteuerbar : +
Reversierbarkeit : +
Spannungsart : Wechselstrom
Bemessungsspannung : 230 V
Netzfrequenz : 50 Hz
Nennleistung : 185 W (im opt. Wirkungsgrad)
INenn : 0,75 A (im opt. Wirkungsgrad)
IMax : 1,1 A
Schutzart : IP 55
Wärmeklasse : F
Polumschaltbar : -
Einbauort : Wand / Decke
Einbauart : Aufputz
Einbaulage : waagerecht / senkrecht
Material : Stahlblech, verzinkt
Farbe : silber
Gewicht : 6,39 kg
Gewicht mit Verpackung : 7,02 kg
Nennweite : 250 mm
Breite : 400 mm
Höhe : 400 mm
Tiefe : 281 mm
Breite mit Verpackung : 365 mm
Höhe mit Verpackung : 310 mm
Tiefe mit Verpackung : 365 mm
Fördermitteltemperatur bei Nennstrom : -20  C bis 60  C
Fördermitteltemperatur bei IMax : -20  C bis 60  C
Verpackungseinheit : 1 Stück
Sortiment : C
GTIN (EAN) : 4012799940012
Technische Daten nach ErP im Best Efficiency Point
(BEP)
Gesamteffizienz e : 29,8 %
Messkategorie : A
Effizienzkategorie : statisch
Effizienzgrad N : 40,8
VSD erforderlich : nein
Herstellungsjahr : siehe Typenschild
Herstellername / Amtliche Registriernummer /
Niederlassungsort des Herstellers : Maico
Elektroapparate-Fabrik GmbH / Registergericht
Freiburg, HRB 601233 / Villingen-Schwenningen
Art.-Nr. : 0094.0001
PBEP / FördervolumenBEP / Pfs, BEP : 0,185 kW / 1.470
m3/h / 135 Pa
nBEP : 2.770 1/min
spezifisches Verhältnis : ca. 1
Informationen zur Zerlegung und Entsorgung : siehe
Montageanleitung
Informationen zu Einbau, Betrieb und Instandhaltung :
siehe Montageanleitung
Verwendete Gegenstände bei der Effizienz-Messung, die
nicht durch die Messkategorie beschrieben sind : -
SchallleistungspegelLWA5 : 80 dB(A)
SchallleistungspegelLWA7 : 80 dB(A)
Technische Daten nach ErP im Best Efficiency Point
(BEP)
Gesamteffizienz e : 29,8 %
Messkategorie : A
Effizienzkategorie : statisch
Effizienzgrad N : 40,8
VSD erforderlich : nein
Herstellungsjahr : siehe Typenschild
Herstellername / Amtliche Registriernummer /
Niederlassungsort des Herstellers : Maico
Elektroapparate-Fabrik GmbH / Registergericht
Freiburg, HRB 601233 / Villingen-Schwenningen
Art.-Nr. : 0094.0001
PBEP / FördervolumenBEP / Pfs, BEP : 0,185 kW / 1.470
m3/h / 135 Pa
nBEP : 2.770 1/min
spezifisches Verhältnis : ca. 1
Informationen zur Zerlegung und Entsorgung : siehe
Montageanleitung
Informationen zu Einbau, Betrieb und Instandhaltung :
siehe Montageanleitung
Verwendete Gegenstände bei der Effizienz-Messung, die
nicht durch die Messkategorie beschrieben sind : -
SchallleistungspegelLWA5 : 80 dB(A)
SchallleistungspegelLWA7 : 80 dB(A)
Hersteller: MAICO
EZS 25/2 B Axial-Wandventilator
Artikelnummer: 0094.0001
Menge: 1,000 Stck

**10.675 DZQ 25/4 Axial-Wandventilator Axial-Wandventilator mit quadratischer Wandplatte, DN250, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.000 m3/h
Drehzahl : 1.425 1/min
Laufradtyp : axial
Drehzahlsteuerbar : +
Reversierbarkeit : +
Spannungsart : Drehstrom
Bemessungsspannung : 400 V
Netzfrequenz : 50 Hz
Nennleistung : 45 W
INenn : 0,13 A
IMax : 0,13 A
Schutzart : IP 54
Wärmeklasse : B
Polumschaltbar : -
Netzzuleitung : 5 x 1,5 mm2
Einbauort : Wand / Decke
Einbauart : Aufputz
Einbaulage : waagerecht / senkrecht
Material : Stahlblech, verzinkt
Farbe : silber
Gewicht : 4,3 kg
Gewicht mit Verpackung : 5,25 kg
Nennweite : 250 mm
Breite : 400 mm
Höhe : 400 mm
Tiefe : 176 mm
Breite mit Verpackung : 415 mm
Höhe mit Verpackung : 415 mm
Tiefe mit Verpackung : 285 mm
Fördermitteltemperatur bei Nennstrom : -20  C bis 50  C
Fördermitteltemperatur bei IMax : -20  C bis 40  C
Verpackungseinheit : 1 Stück
Sortiment : C
GTIN (EAN) : 4012799834908
Hersteller: MAICO
DZQ 25/4 D Axial-Wandventilator
Artikelnummer: 0083.0490
Menge: 1,000 Stck

**10.676 DZS 25/4 Axial-Wandventilator Axial-Wandventilator mit Stahlwandring, DN250, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.000 m3/h
Drehzahl : 1.425 1/min
Laufradtyp : axial
Drehzahlsteuerbar : +
Reversierbarkeit : +
Spannungsart : Drehstrom
Bemessungsspannung : 400 V
Netzfrequenz : 50 Hz
Nennleistung : 45 W
INenn : 0,13 A
IMax : 0,13 A
Schutzart : IP 54
Wärmeklasse : B
Polumschaltbar : -
Netzzuleitung : 5 x 1,5 mm2
Einbauort : Wand / Decke
Einbauart : Aufputz
Einbaulage : waagerecht / senkrecht
Material : Stahlblech, verzinkt
Farbe : silber
Gewicht : 3,47 kg
Gewicht mit Verpackung : 4,08 kg
Nennweite : 250 mm
Breite : 400 mm
Höhe : 400 mm
Tiefe : 198 mm
Breite mit Verpackung : 380 mm
Höhe mit Verpackung : 220 mm
Tiefe mit Verpackung : 380 mm
Fördermitteltemperatur bei Nennstrom : -20  C bis 50  C
Fördermitteltemperatur bei IMax : -20  C bis 40  C
Verpackungseinheit : 1 Stück
Sortiment : C
GTIN (EAN) : 4012799940746
Hersteller: MAICO
DZS 25/4 D Axial-Wandventilator
Artikelnummer: 0094.0074
Menge: 1,000 Stck

**10.677 DZQ 25/2 Axial-Wandventilator Axial-Wandventilator mit quadratischer Wandplatte, DN250, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 2.120 m3/h
FördervolumenNenn : 1.510 m3/h (im opt. Wirkungsgrad)
Druck pfs, Nenn : 140 Pa (im opt. Wirkungsgrad)
Drehzahl nNenn : 2.870 1/min (im opt. Wirkungsgrad)
Laufradtyp : axial
Drehzahlsteuerbar : +
Reversierbarkeit : +
Spannungsart : Drehstrom
Bemessungsspannung : 400 V
Netzfrequenz : 50 Hz
Nennleistung : 175 W (im opt. Wirkungsgrad)
INenn : 0,35 A (im opt. Wirkungsgrad)
IMax : 0,45 A
Schutzart : IP 55
Wärmeklasse : B
Polumschaltbar : -
Netzzuleitung : 7 x 1,5 mm2
Einbauort : Wand / Decke
Einbauart : Aufputz
Einbaulage : waagerecht / senkrecht
Material : Stahlblech, verzinkt
Farbe : silber
Gewicht : 7,11 kg
Gewicht mit Verpackung : 8,08 kg
Nennweite : 250 mm
Breite : 400 mm
Höhe : 400 mm
Tiefe : 259 mm
Breite mit Verpackung : 420 mm
Höhe mit Verpackung : 420 mm
Tiefe mit Verpackung : 300 mm
Fördermitteltemperatur bei Nennstrom : -20  C bis 60  C
Fördermitteltemperatur bei IMax : -20  C bis 60  C
Verpackungseinheit : 1 Stück
Sortiment : C
GTIN (EAN) : 4012799831181
Technische Daten nach ErP im Best Efficiency Point
(BEP)
Gesamteffizienz e : 33,6 %
Messkategorie : A
Effizienzkategorie : statisch
Effizienzgrad N : 44,7
VSD erforderlich : nein
Herstellungsjahr : siehe Typenschild
Herstellername / Amtliche Registriernummer /
Niederlassungsort des Herstellers : Maico
Elektroapparate-Fabrik GmbH / Registergericht
Freiburg, HRB 601233 / Villingen-Schwenningen
Art.-Nr. : 0083.0118
PBEP / FördervolumenBEP / Pfs, BEP : 0,175 kW / 1.510
m3/h / 140 Pa
nBEP : 2.870 1/min
spezifisches Verhältnis : ca. 1
Informationen zur Zerlegung und Entsorgung : siehe
Montageanleitung
Informationen zu Einbau, Betrieb und Instandhaltung :
siehe Montageanleitung
Verwendete Gegenstände bei der Effizienz-Messung, die
nicht durch die Messkategorie beschrieben sind : -
SchallleistungspegelLWA7 : 81 dB(A)
Technische Daten nach ErP im Best Efficiency Point
(BEP)
Gesamteffizienz e : 33,6 %
Messkategorie : A
Effizienzkategorie : statisch
Effizienzgrad N : 44,7
VSD erforderlich : nein
Herstellungsjahr : siehe Typenschild
Herstellername / Amtliche Registriernummer /
Niederlassungsort des Herstellers : Maico
Elektroapparate-Fabrik GmbH / Registergericht
Freiburg, HRB 601233 / Villingen-Schwenningen
Art.-Nr. : 0083.0118
PBEP / FördervolumenBEP / Pfs, BEP : 0,175 kW / 1.510
m3/h / 140 Pa
nBEP : 2.870 1/min
spezifisches Verhältnis : ca. 1
Informationen zur Zerlegung und Entsorgung : siehe
Montageanleitung
Informationen zu Einbau, Betrieb und Instandhaltung :
siehe Montageanleitung
Verwendete Gegenstände bei der Effizienz-Messung, die
nicht durch die Messkategorie beschrieben sind : -
SchallleistungspegelLWA7 : 81 dB(A)
Hersteller: MAICO
DZQ 25/2 B Axial-Wandventilator
Artikelnummer: 0083.0118
Menge: 1,000 Stck

**10.678 DZS 25/2 Axial-Wandventilator Axial-Wandventilator mit Stahlwandring, DN250, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 2.120 m3/h
FördervolumenNenn : 1.510 m3/h (im opt. Wirkungsgrad)
Druck pfs, Nenn : 140 Pa (im opt. Wirkungsgrad)
Drehzahl nNenn : 2.870 1/min (im opt. Wirkungsgrad)
Laufradtyp : axial
Drehzahlsteuerbar : +
Reversierbarkeit : +
Spannungsart : Drehstrom
Bemessungsspannung : 400 V
Netzfrequenz : 50 Hz
Nennleistung : 175 W (im opt. Wirkungsgrad)
INenn : 0,35 A (im opt. Wirkungsgrad)
IMax : 0,45 A
Schutzart : IP 55
Wärmeklasse : B
Polumschaltbar : -
Netzzuleitung : 7 x 1,5 mm2
Einbauort : Wand / Decke
Einbauart : Aufputz
Einbaulage : waagerecht / senkrecht
Material : Stahlblech, verzinkt
Farbe : silber
Gewicht : 6,24 kg
Gewicht mit Verpackung : 6,86 kg
Nennweite : 250 mm
Breite : 400 mm
Höhe : 400 mm
Tiefe : 281 mm
Breite mit Verpackung : 360 mm
Höhe mit Verpackung : 310 mm
Tiefe mit Verpackung : 360 mm
Fördermitteltemperatur bei Nennstrom : -20  C bis 60  C
Fördermitteltemperatur bei IMax : -20  C bis 60  C
Verpackungseinheit : 1 Stück
Sortiment : C
GTIN (EAN) : 4012799940135
Technische Daten nach ErP im Best Efficiency Point
(BEP)
Gesamteffizienz e : 33,6 %
Messkategorie : A
Effizienzkategorie : statisch
Effizienzgrad N : 44,7
VSD erforderlich : nein
Herstellungsjahr : siehe Typenschild
Herstellername / Amtliche Registriernummer /
Niederlassungsort des Herstellers : Maico
Elektroapparate-Fabrik GmbH / Registergericht
Freiburg, HRB 601233 / Villingen-Schwenningen
Art.-Nr. : 0094.0013
PBEP / FördervolumenBEP / Pfs, BEP : 0,175 kW / 1.510
m3/h / 140 Pa
nBEP : 2.870 1/min
spezifisches Verhältnis : ca. 1
Informationen zur Zerlegung und Entsorgung : siehe
Montageanleitung
Informationen zu Einbau, Betrieb und Instandhaltung :
siehe Montageanleitung
Verwendete Gegenstände bei der Effizienz-Messung, die
nicht durch die Messkategorie beschrieben sind : -
SchallleistungspegelLWA7 : 81 dB(A)
Technische Daten nach ErP im Best Efficiency Point
(BEP)
Gesamteffizienz e : 33,6 %
Messkategorie : A
Effizienzkategorie : statisch
Effizienzgrad N : 44,7
VSD erforderlich : nein
Herstellungsjahr : siehe Typenschild
Herstellername / Amtliche Registriernummer /
Niederlassungsort des Herstellers : Maico
Elektroapparate-Fabrik GmbH / Registergericht
Freiburg, HRB 601233 / Villingen-Schwenningen
Art.-Nr. : 0094.0013
PBEP / FördervolumenBEP / Pfs, BEP : 0,175 kW / 1.510
m3/h / 140 Pa
nBEP : 2.870 1/min
spezifisches Verhältnis : ca. 1
Informationen zur Zerlegung und Entsorgung : siehe
Montageanleitung
Informationen zu Einbau, Betrieb und Instandhaltung :
siehe Montageanleitung
Verwendete Gegenstände bei der Effizienz-Messung, die
nicht durch die Messkategorie beschrieben sind : -
SchallleistungspegelLWA7 : 81 dB(A)
Hersteller: MAICO
DZS 25/2 B Axial-Wandventilator
Artikelnummer: 0094.0013
Menge: 1,000 Stck

**10.679 DZQ 25/8 Axial-Wandventilator Axial-Wandventilator mit quadratischer Wandplatte, DN250, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 500 m3/h / 1.100 m3/h
Drehzahl : 715 1/min / 1.425 1/min
Laufradtyp : axial
Drehzahlsteuerbar : +
Reversierbarkeit : +
Spannungsart : Drehstrom
Bemessungsspannung : 400 V
Netzfrequenz : 50 Hz
Nennleistung : 35 W / 80 W
INenn : 0,1 A / 0,3 A
IMax : 0,1 A / 0,3 A
Schutzart : IP 55
Wärmeklasse : B
Polumschaltbar : +
Polanzahl bei hoher Drehzahl : 4
Polanzahl bei niedriger Drehzahl : 8
Netzzuleitung : 5 x 1,5 mm2
Einbauort : Wand / Decke
Einbauart : Aufputz
Einbaulage : waagerecht / senkrecht
Material : Stahlblech, verzinkt
Farbe : silber
Gewicht : 6,03 kg
Gewicht mit Verpackung : 6,98 kg
Nennweite : 250 mm
Breite : 400 mm
Höhe : 400 mm
Tiefe : 239 mm
Breite mit Verpackung : 415 mm
Höhe mit Verpackung : 415 mm
Tiefe mit Verpackung : 295 mm
Fördermitteltemperatur bei Nennstrom : -20  C bis 60  C
Fördermitteltemperatur bei IMax : -20  C bis 60  C
Verpackungseinheit : 1 Stück
Sortiment : C
GTIN (EAN) : 4012799831419
Hersteller: MAICO
DZQ 25/84 B Axial-Wandventilator
Artikelnummer: 0083.0141
Menge: 1,000 Stck

**10.680 DZS 25/8 Axial-Wandventilator Axial-Wandventilator mit Stahlwandring, DN250, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 500 m3/h / 1.100 m3/h
Drehzahl : 715 1/min / 1.425 1/min
Laufradtyp : axial
Drehzahlsteuerbar : +
Reversierbarkeit : +
Spannungsart : Drehstrom
Bemessungsspannung : 400 V
Netzfrequenz : 50 Hz
Nennleistung : 35 W / 80 W
INenn : 0,1 A / 0,3 A
IMax : 0,1 A / 0,3 A
Schutzart : IP 55
Wärmeklasse : B
Polumschaltbar : +
Polanzahl bei hoher Drehzahl : 4
Polanzahl bei niedriger Drehzahl : 8
Netzzuleitung : 5 x 1,5 mm2
Einbauort : Wand / Decke
Einbauart : Aufputz
Einbaulage : waagerecht / senkrecht
Material : Stahlblech, verzinkt
Farbe : silber
Gewicht : 7 kg
Gewicht mit Verpackung : 7,02 kg
Nennweite : 250 mm
Breite : 400 mm
Höhe : 400 mm
Tiefe : 261 mm
Breite mit Verpackung : 420 mm
Höhe mit Verpackung : 420 mm
Tiefe mit Verpackung : 290 mm
Fördermitteltemperatur bei Nennstrom : -20  C bis 60  C
Fördermitteltemperatur bei IMax : -20  C bis 60  C
Verpackungseinheit : 1 Stück
Sortiment : C
GTIN (EAN) : 4012799940401
Hersteller: MAICO
DZS 25/84 B Axial-Wandventilator
Artikelnummer: 0094.0040
Menge: 1,000 Stck

**10.681 DZQ 25/4 Axial-Wandventilator Axial-Wandventilator mit quadratischer Wandplatte, DN250, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.050 m3/h / 2.190 m3/h
FördervolumenNenn : 745 m3/h / 1.550 m3/h (im opt.
Wirkungsgrad)
Druck pfs, Nenn : 35 Pa - 140 Pa (im opt. Wirkungsgrad)
Drehzahl nNenn : 1.430 1/min - 2.810 1/min (im opt.
Wirkungsgrad)
Drehzahl : 1.450 1/min / 2.860 1/min
Laufradtyp : axial
Drehzahlsteuerbar : +
Reversierbarkeit : +
Spannungsart : Drehstrom
Bemessungsspannung : 400 V
Netzfrequenz : 50 Hz
Nennleistung : 38 W / 203 W (im opt. Wirkungsgrad)
INenn : 0,1 A / 0,35 A (im opt. Wirkungsgrad)
IMax : 0,5 A
Schutzart : IP 55
Wärmeklasse : B
Polumschaltbar : +
Polanzahl bei hoher Drehzahl : 2
Polanzahl bei niedriger Drehzahl : 4
Netzzuleitung : 5 x 1,5 mm2
Einbauort : Wand / Decke
Einbauart : Aufputz
Einbaulage : waagerecht / senkrecht
Material : Stahlblech, verzinkt
Farbe : silber
Gewicht : 6,05 kg
Gewicht mit Verpackung : 7 kg
Nennweite : 250 mm
Breite : 400 mm
Höhe : 400 mm
Tiefe : 239 mm
Breite mit Verpackung : 420 mm
Höhe mit Verpackung : 420 mm
Tiefe mit Verpackung : 295 mm
Fördermitteltemperatur bei Nennstrom : -20  C bis 60  C
Fördermitteltemperatur bei IMax : -20  C bis 60  C
Verpackungseinheit : 1 Stück
Sortiment : C
GTIN (EAN) : 4012799831426
Technische Daten nach ErP im Best Efficiency Point
(BEP)
Gesamteffizienz e : 29,7 %
Messkategorie : A
Effizienzkategorie : statisch
Effizienzgrad N : 40,4
VSD erforderlich : nein
Herstellungsjahr : siehe Typenschild
Herstellername / Amtliche Registriernummer /
Niederlassungsort des Herstellers : Maico
Elektroapparate-Fabrik GmbH / Registergericht
Freiburg, HRB 601233 / Villingen-Schwenningen
Art.-Nr. : 0083.0142
PBEP / FördervolumenBEP / Pfs, BEP : 0,203 kW / 1.550
m3/h / 140 Pa
nBEP : 2.810 1/min
spezifisches Verhältnis : ca. 1
Informationen zur Zerlegung und Entsorgung : siehe
Montageanleitung
Informationen zu Einbau, Betrieb und Instandhaltung :
siehe Montageanleitung
Verwendete Gegenstände bei der Effizienz-Messung, die
nicht durch die Messkategorie beschrieben sind : -
SchallleistungspegelLWA7 : 63 dB(A) / 80 dB(A)
Technische Daten nach ErP im Best Efficiency Point
(BEP)
Gesamteffizienz e : 29,7 %
Messkategorie : A
Effizienzkategorie : statisch
Effizienzgrad N : 40,4
VSD erforderlich : nein
Herstellungsjahr : siehe Typenschild
Herstellername / Amtliche Registriernummer /
Niederlassungsort des Herstellers : Maico
Elektroapparate-Fabrik GmbH / Registergericht
Freiburg, HRB 601233 / Villingen-Schwenningen
Art.-Nr. : 0083.0142
PBEP / FördervolumenBEP / Pfs, BEP : 0,203 kW / 1.550
m3/h / 140 Pa
nBEP : 2.810 1/min
spezifisches Verhältnis : ca. 1
Informationen zur Zerlegung und Entsorgung : siehe
Montageanleitung
Informationen zu Einbau, Betrieb und Instandhaltung :
siehe Montageanleitung
Verwendete Gegenstände bei der Effizienz-Messung, die
nicht durch die Messkategorie beschrieben sind : -
SchallleistungspegelLWA7 : 63 dB(A) / 80 dB(A)
Hersteller: MAICO
DZQ 25/42 B Axial-Wandventilator
Artikelnummer: 0083.0142
Menge: 1,000 Stck

**10.682 DZS 25/4 Axial-Wandventilator Axial-Wandventilator mit Stahlwandring, DN250, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.050 m3/h / 2.190 m3/h
FördervolumenNenn : 745 m3/h / 1.550 m3/h (im opt.
Wirkungsgrad)
Druck pfs, Nenn : 35 Pa - 140 Pa (im opt. Wirkungsgrad)
Drehzahl nNenn : 1.430 1/min - 2.810 1/min (im opt.
Wirkungsgrad)
Drehzahl : 1.450 1/min / 2.860 1/min
Laufradtyp : axial
Drehzahlsteuerbar : +
Reversierbarkeit : +
Spannungsart : Drehstrom
Bemessungsspannung : 400 V
Netzfrequenz : 50 Hz
Nennleistung : 38 W / 203 W (im opt. Wirkungsgrad)
INenn : 0,1 A / 0,35 A (im opt. Wirkungsgrad)
IMax : 0,5 A
Schutzart : IP 55
Wärmeklasse : B
Polumschaltbar : +
Polanzahl bei hoher Drehzahl : 2
Polanzahl bei niedriger Drehzahl : 4
Netzzuleitung : 5 x 1,5 mm2
Einbauort : Wand / Decke
Einbauart : Aufputz
Einbaulage : waagerecht / senkrecht
Material : Stahlblech, verzinkt
Farbe : silber
Gewicht : 7,12 kg
Gewicht mit Verpackung : 8,1 kg
Nennweite : 250 mm
Breite : 400 mm
Höhe : 400 mm
Tiefe : 261 mm
Breite mit Verpackung : 420 mm
Höhe mit Verpackung : 420 mm
Tiefe mit Verpackung : 290 mm
Fördermitteltemperatur bei Nennstrom : -20  C bis 60  C
Fördermitteltemperatur bei IMax : -20  C bis 60  C
Verpackungseinheit : 1 Stück
Sortiment : C
GTIN (EAN) : 4012799940418
Technische Daten nach ErP im Best Efficiency Point
(BEP)
Gesamteffizienz e : 29,7 %
Messkategorie : A
Effizienzkategorie : statisch
Effizienzgrad N : 40,4
VSD erforderlich : nein
Herstellungsjahr : siehe Typenschild
Herstellername / Amtliche Registriernummer /
Niederlassungsort des Herstellers : Maico
Elektroapparate-Fabrik GmbH / Registergericht
Freiburg, HRB 601233 / Villingen-Schwenningen
Art.-Nr. : 0094.0041
PBEP / FördervolumenBEP / Pfs, BEP : 0,203 kW / 1.550
m3/h / 140 Pa
nBEP : 2.810 1/min
spezifisches Verhältnis : ca. 1
Informationen zur Zerlegung und Entsorgung : siehe
Montageanleitung
Informationen zu Einbau, Betrieb und Instandhaltung :
siehe Montageanleitung
Verwendete Gegenstände bei der Effizienz-Messung, die
nicht durch die Messkategorie beschrieben sind : -
SchallleistungspegelLWA7 : 63 dB(A) / 80 dB(A)
Technische Daten nach ErP im Best Efficiency Point
(BEP)
Gesamteffizienz e : 29,7 %
Messkategorie : A
Effizienzkategorie : statisch
Effizienzgrad N : 40,4
VSD erforderlich : nein
Herstellungsjahr : siehe Typenschild
Herstellername / Amtliche Registriernummer /
Niederlassungsort des Herstellers : Maico
Elektroapparate-Fabrik GmbH / Registergericht
Freiburg, HRB 601233 / Villingen-Schwenningen
Art.-Nr. : 0094.0041
PBEP / FördervolumenBEP / Pfs, BEP : 0,203 kW / 1.550
m3/h / 140 Pa
nBEP : 2.810 1/min
spezifisches Verhältnis : ca. 1
Informationen zur Zerlegung und Entsorgung : siehe
Montageanleitung
Informationen zu Einbau, Betrieb und Instandhaltung :
siehe Montageanleitung
Verwendete Gegenstände bei der Effizienz-Messung, die
nicht durch die Messkategorie beschrieben sind : -
SchallleistungspegelLWA7 : 63 dB(A) / 80 dB(A)
Hersteller: MAICO
DZS 25/42 B Axial-Wandventilator
Artikelnummer: 0094.0041
Menge: 1,000 Stck

**10.683 EZQ 30/6 Axial-Wandventilator Axial-Wandventilator mit quadratischer Wandplatte, DN300, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 1.200 m3/h
Drehzahl : 930 1/min
Laufradtyp : axial
Drehzahlsteuerbar : +
Reversierbarkeit : +
Spannungsart : Wechselstrom
Bemessungsspannung : 230 V
Netzfrequenz : 50 Hz
Nennleistung : 60 W
INenn : 0,32 A
IMax : 0,35 A
Schutzart : IP 55
Wärmeklasse : B
Polumschaltbar : -
Einbauort : Wand / Decke
Einbauart : Aufputz
Einbaulage : waagerecht / senkrecht
Material : Stahlblech, verzinkt
Farbe : silber
Gewicht : 7,83 kg
Gewicht mit Verpackung : 9,35 kg
Nennweite : 300 mm
Breite : 465 mm
Höhe : 465 mm
Tiefe : 241 mm
Breite mit Verpackung : 485 mm
Höhe mit Verpackung : 485 mm
Tiefe mit Verpackung : 330 mm
Fördermitteltemperatur bei Nennstrom : -20  C bis 60  C
Fördermitteltemperatur bei IMax : -20  C bis 60  C
Verpackungseinheit : 1 Stück
Sortiment : C
GTIN (EAN) : 4012799831051
Hersteller: MAICO
EZQ 30/6 B Axial-Wandventilator
Artikelnummer: 0083.0105
Menge: 1,000 Stck

**10.684 EZS 30/6 Axial-Wandventilator Axial-Wandventilator mit Stahlwandring, DN300, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 1.200 m3/h
Drehzahl : 930 1/min
Laufradtyp : axial
Drehzahlsteuerbar : +
Reversierbarkeit : +
Spannungsart : Wechselstrom
Bemessungsspannung : 230 V
Netzfrequenz : 50 Hz
Nennleistung : 60 W
INenn : 0,32 A
IMax : 0,35 A
Schutzart : IP 55
Wärmeklasse : B
Polumschaltbar : -
Einbauort : Wand / Decke
Einbauart : Aufputz
Einbaulage : waagerecht / senkrecht
Material : Stahlblech, verzinkt
Farbe : silber
Gewicht : 5,83 kg
Gewicht mit Verpackung : 7,5 kg
Nennweite : 300 mm
Breite : 465 mm
Höhe : 465 mm
Tiefe : 250 mm
Breite mit Verpackung : 480 mm
Höhe mit Verpackung : 480 mm
Tiefe mit Verpackung : 320 mm
Fördermitteltemperatur bei Nennstrom : -20  C bis 60  C
Fördermitteltemperatur bei IMax : -20  C bis 60  C
Verpackungseinheit : 1 Stück
Sortiment : C
GTIN (EAN) : 4012799940029
Hersteller: MAICO
EZS 30/6 B Axial-Wandventilator
Artikelnummer: 0094.0002
Menge: 1,000 Stck

**10.685 EZQ 30/4 Axial-Wandventilator Axial-Wandventilator mit quadratischer Wandplatte, DN300, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 1.850 m3/h
Drehzahl : 1.425 1/min
Laufradtyp : axial
Drehzahlsteuerbar : +
Reversierbarkeit : +
Spannungsart : Wechselstrom
Bemessungsspannung : 230 V
Netzfrequenz : 50 Hz
Nennleistung : 90 W
INenn : 0,4 A
IMax : 0,55 A
Schutzart : IP 55
Wärmeklasse : B
Polumschaltbar : -
Einbauort : Wand / Decke
Einbauart : Aufputz
Einbaulage : waagerecht / senkrecht
Material : Stahlblech, verzinkt
Farbe : silber
Gewicht : 7,95 kg
Gewicht mit Verpackung : 9,47 kg
Nennweite : 300 mm
Breite : 465 mm
Höhe : 465 mm
Tiefe : 240,5 mm
Breite mit Verpackung : 480 mm
Höhe mit Verpackung : 480 mm
Tiefe mit Verpackung : 325 mm
Fördermitteltemperatur bei Nennstrom : -20  C bis 60  C
Fördermitteltemperatur bei IMax : -20  C bis 60  C
Verpackungseinheit : 1 Stück
Sortiment : C
GTIN (EAN) : 4012799831068
Hersteller: MAICO
EZQ 30/4 B Axial-Wandventilator
Artikelnummer: 0083.0106
Menge: 1,000 Stck

**10.686 EZS 30/4 Axial-Wandventilator Axial-Wandventilator mit Stahlwandring, DN300, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 1.850 m3/h
Drehzahl : 1.425 1/min
Laufradtyp : axial
Drehzahlsteuerbar : +
Reversierbarkeit : +
Spannungsart : Wechselstrom
Bemessungsspannung : 230 V
Netzfrequenz : 50 Hz
Nennleistung : 90 W
INenn : 0,4 A
IMax : 0,55 A
Schutzart : IP 55
Wärmeklasse : B
Polumschaltbar : -
Einbauort : Wand / Decke
Einbauart : Aufputz
Einbaulage : waagerecht / senkrecht
Material : Stahlblech, verzinkt
Farbe : silber
Gewicht : 5,92 kg
Gewicht mit Verpackung : 7,59 kg
Nennweite : 300 mm
Breite : 465 mm
Höhe : 465 mm
Tiefe : 250 mm
Breite mit Verpackung : 480 mm
Höhe mit Verpackung : 480 mm
Tiefe mit Verpackung : 320 mm
Fördermitteltemperatur bei Nennstrom : -20  C bis 60  C
Fördermitteltemperatur bei IMax : -20  C bis 60  C
Verpackungseinheit : 1 Stück
Sortiment : C
GTIN (EAN) : 4012799940036
Hersteller: MAICO
EZS 30/4 B Axial-Wandventilator
Artikelnummer: 0094.0003
Menge: 1,000 Stck

**10.687 EZQ 30/2 Axial-Wandventilator Axial-Wandventilator mit quadratischer Wandplatte, DN300, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 3.620 m3/h
FördervolumenNenn : 2.700 m3/h (im opt. Wirkungsgrad)
Druck pfs, Nenn : 170 Pa (im opt. Wirkungsgrad)
Drehzahl nNenn : 2.840 1/min (im opt. Wirkungsgrad)
Drehzahl : 2.881 1/min
Laufradtyp : axial
Drehzahlsteuerbar : +
Reversierbarkeit : +
Spannungsart : Wechselstrom
Bemessungsspannung : 230 V
Netzfrequenz : 50 Hz
Nennleistung : 350 W (im opt. Wirkungsgrad)
INenn : 1,6 A (im opt. Wirkungsgrad)
IMax : 2,7 A
Schutzart : IP 55
Wärmeklasse : B
Polumschaltbar : -
Einbauort : Wand / Decke
Einbauart : Aufputz
Einbaulage : waagerecht / senkrecht
Material : Stahlblech, verzinkt
Farbe : silber
Gewicht : 11,69 kg
Gewicht mit Verpackung : 13,31 kg
Nennweite : 300 mm
Breite : 465 mm
Höhe : 465 mm
Tiefe : 270 mm
Breite mit Verpackung : 480 mm
Höhe mit Verpackung : 480 mm
Tiefe mit Verpackung : 325 mm
Fördermitteltemperatur bei Nennstrom : -20  C bis 80  C
Fördermitteltemperatur bei IMax : -20  C bis 40  C
Verpackungseinheit : 1 Stück
Sortiment : C
GTIN (EAN) : 4012799831075
Technische Daten nach ErP im Best Efficiency Point
(BEP)
Gesamteffizienz e : 36,4 %
Messkategorie : A
Effizienzkategorie : statisch
Effizienzgrad N : 45,6
VSD erforderlich : nein
Herstellungsjahr : siehe Typenschild
Herstellername / Amtliche Registriernummer /
Niederlassungsort des Herstellers : Maico
Elektroapparate-Fabrik GmbH / Registergericht
Freiburg, HRB 601233 / Villingen-Schwenningen
Art.-Nr. : 0083.0107
PBEP / FördervolumenBEP / Pfs, BEP : 0,35 kW / 2.700
m3/h / 170 Pa
nBEP : 2.840 1/min
spezifisches Verhältnis : ca. 1
Informationen zur Zerlegung und Entsorgung : siehe
Montageanleitung
Informationen zu Einbau, Betrieb und Instandhaltung :
siehe Montageanleitung
Verwendete Gegenstände bei der Effizienz-Messung, die
nicht durch die Messkategorie beschrieben sind : -
SchallleistungspegelLWA7 : 88 dB(A)
Technische Daten nach ErP im Best Efficiency Point
(BEP)
Gesamteffizienz e : 36,4 %
Messkategorie : A
Effizienzkategorie : statisch
Effizienzgrad N : 45,6
VSD erforderlich : nein
Herstellungsjahr : siehe Typenschild
Herstellername / Amtliche Registriernummer /
Niederlassungsort des Herstellers : Maico
Elektroapparate-Fabrik GmbH / Registergericht
Freiburg, HRB 601233 / Villingen-Schwenningen
Art.-Nr. : 0083.0107
PBEP / FördervolumenBEP / Pfs, BEP : 0,35 kW / 2.700
m3/h / 170 Pa
nBEP : 2.840 1/min
spezifisches Verhältnis : ca. 1
Informationen zur Zerlegung und Entsorgung : siehe
Montageanleitung
Informationen zu Einbau, Betrieb und Instandhaltung :
siehe Montageanleitung
Verwendete Gegenstände bei der Effizienz-Messung, die
nicht durch die Messkategorie beschrieben sind : -
SchallleistungspegelLWA7 : 88 dB(A)
Hersteller: MAICO
EZQ 30/2 B Axial-Wandventilator
Artikelnummer: 0083.0107
Menge: 1,000 Stck

**10.688 EZS 30/2 Axial-Wandventilator Axial-Wandventilator mit Stahlwandring, DN300, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 3.600 m3/h
FördervolumenNenn : 2.700 m3/h (im opt. Wirkungsgrad)
Druck pfs, Nenn : 170 Pa (im opt. Wirkungsgrad)
Drehzahl nNenn : 2.840 1/min (im opt. Wirkungsgrad)
Drehzahl : 2.881 1/min
Laufradtyp : axial
Drehzahlsteuerbar : +
Reversierbarkeit : +
Spannungsart : Wechselstrom
Bemessungsspannung : 230 V
Netzfrequenz : 50 Hz
Nennleistung : 350 W (im opt. Wirkungsgrad)
INenn : 1,6 A (im opt. Wirkungsgrad)
IMax : 2,7 A
Schutzart : IP 55
Wärmeklasse : B
Polumschaltbar : -
Einbauort : Wand / Decke
Einbauart : Aufputz
Einbaulage : waagerecht / senkrecht
Material : Stahlblech, verzinkt
Farbe : silber
Gewicht : 9,77 kg
Gewicht mit Verpackung : 11,45 kg
Nennweite : 300 mm
Breite : 465 mm
Höhe : 465 mm
Tiefe : 279 mm
Breite mit Verpackung : 480 mm
Höhe mit Verpackung : 480 mm
Tiefe mit Verpackung : 320 mm
Fördermitteltemperatur bei Nennstrom : -20  C bis 80  C
Fördermitteltemperatur bei IMax : -20  C bis 40  C
Verpackungseinheit : 1 Stück
Sortiment : C
GTIN (EAN) : 4012799940043
Technische Daten nach ErP im Best Efficiency Point
(BEP)
Gesamteffizienz e : 36,4 %
Messkategorie : A
Effizienzkategorie : statisch
Effizienzgrad N : 45,6
VSD erforderlich : nein
Herstellungsjahr : siehe Typenschild
Herstellername / Amtliche Registriernummer /
Niederlassungsort des Herstellers : Maico
Elektroapparate-Fabrik GmbH / Registergericht
Freiburg, HRB 601233 / Villingen-Schwenningen
Art.-Nr. : 0094.0004
PBEP / FördervolumenBEP / Pfs, BEP : 0,35 kW / 2.700
m3/h / 170 Pa
nBEP : 2.840 1/min
spezifisches Verhältnis : ca. 1
Informationen zur Zerlegung und Entsorgung : siehe
Montageanleitung
Informationen zu Einbau, Betrieb und Instandhaltung :
siehe Montageanleitung
Verwendete Gegenstände bei der Effizienz-Messung, die
nicht durch die Messkategorie beschrieben sind : -
SchallleistungspegelLWA7 : 88 dB(A)
Technische Daten nach ErP im Best Efficiency Point
(BEP)
Gesamteffizienz e : 36,4 %
Messkategorie : A
Effizienzkategorie : statisch
Effizienzgrad N : 45,6
VSD erforderlich : nein
Herstellungsjahr : siehe Typenschild
Herstellername / Amtliche Registriernummer /
Niederlassungsort des Herstellers : Maico
Elektroapparate-Fabrik GmbH / Registergericht
Freiburg, HRB 601233 / Villingen-Schwenningen
Art.-Nr. : 0094.0004
PBEP / FördervolumenBEP / Pfs, BEP : 0,35 kW / 2.700
m3/h / 170 Pa
nBEP : 2.840 1/min
spezifisches Verhältnis : ca. 1
Informationen zur Zerlegung und Entsorgung : siehe
Montageanleitung
Informationen zu Einbau, Betrieb und Instandhaltung :
siehe Montageanleitung
Verwendete Gegenstände bei der Effizienz-Messung, die
nicht durch die Messkategorie beschrieben sind : -
SchallleistungspegelLWA7 : 88 dB(A)
Hersteller: MAICO
EZS 30/2 B Axial-Wandventilator
Artikelnummer: 0094.0004
Menge: 1,000 Stck

**10.689 DZQ 30/6 Axial-Wandventilator Axial-Wandventilator mit quadratischer Wandplatte, DN300, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.250 m3/h
Drehzahl : 930 1/min
Laufradtyp : axial
Drehzahlsteuerbar : +
Reversierbarkeit : +
Spannungsart : Drehstrom
Bemessungsspannung : 400 V
Netzfrequenz : 50 Hz
Nennleistung : 70 W
INenn : 0,17 A
IMax : 0,17 A
Schutzart : IP 55
Wärmeklasse : B
Polumschaltbar : -
Netzzuleitung : 7 x 1,5 mm2
Einbauort : Wand / Decke
Einbauart : Aufputz
Einbaulage : waagerecht / senkrecht
Material : Stahlblech, verzinkt
Farbe : silber
Gewicht : 7,67 kg
Gewicht mit Verpackung : 9,19 kg
Nennweite : 300 mm
Breite : 465 mm
Höhe : 465 mm
Tiefe : 241 mm
Breite mit Verpackung : 485 mm
Höhe mit Verpackung : 485 mm
Tiefe mit Verpackung : 320 mm
Fördermitteltemperatur bei Nennstrom : 60  C
Fördermitteltemperatur bei IMax : -20  C bis 60  C
Verpackungseinheit : 1 Stück
Sortiment : C
GTIN (EAN) : 4012799831198
Hersteller: MAICO
DZQ 30/6 B Axial-Wandventilator
Artikelnummer: 0083.0119
Menge: 1,000 Stck

**10.690 DZS 30/6 Axial-Wandventilator Axial-Wandventilator mit Stahlwandring, DN300, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.250 m3/h
Drehzahl : 930 1/min
Laufradtyp : axial
Drehzahlsteuerbar : +
Reversierbarkeit : +
Spannungsart : Drehstrom
Bemessungsspannung : 400 V
Netzfrequenz : 50 Hz
Nennleistung : 70 W
INenn : 0,17 A
IMax : 0,17 A
Schutzart : IP 55
Wärmeklasse : B
Polumschaltbar : -
Netzzuleitung : 7 x 1,5 mm2
Einbauort : Wand / Decke
Einbauart : Aufputz
Einbaulage : waagerecht / senkrecht
Material : Stahlblech, verzinkt
Farbe : silber
Gewicht : 5,85 kg
Gewicht mit Verpackung : 7,46 kg
Nennweite : 300 mm
Breite : 465 mm
Höhe : 465 mm
Tiefe : 250 mm
Breite mit Verpackung : 480 mm
Höhe mit Verpackung : 480 mm
Tiefe mit Verpackung : 310 mm
Fördermitteltemperatur bei Nennstrom : 60  C
Fördermitteltemperatur bei IMax : -20  C bis 60  C
Verpackungseinheit : 1 Stück
Sortiment : C
GTIN (EAN) : 4012799940142
Hersteller: MAICO
DZS 30/6 B Axial-Wandventilator
Artikelnummer: 0094.0014
Menge: 1,000 Stck

**10.691 DZQ 30/4 Axial-Wandventilator Axial-Wandventilator mit quadratischer Wandplatte, DN300, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.850 m3/h
Drehzahl : 1.425 1/min
Laufradtyp : axial
Drehzahlsteuerbar : +
Reversierbarkeit : +
Spannungsart : Drehstrom
Bemessungsspannung : 400 V
Netzfrequenz : 50 Hz
Nennleistung : 85 W
INenn : 0,31 A
IMax : 0,35 A
Schutzart : IP 55
Wärmeklasse : B
Polumschaltbar : -
Netzzuleitung : 7 x 1,5 mm2
Einbauort : Wand / Decke
Einbauart : Aufputz
Einbaulage : waagerecht / senkrecht
Material : Stahlblech, verzinkt
Farbe : silber
Gewicht : 7,8 kg
Gewicht mit Verpackung : 9,32 kg
Nennweite : 300 mm
Breite : 465 mm
Höhe : 465 mm
Tiefe : 241 mm
Breite mit Verpackung : 480 mm
Höhe mit Verpackung : 480 mm
Tiefe mit Verpackung : 320 mm
Fördermitteltemperatur bei Nennstrom : 60  C
Fördermitteltemperatur bei IMax : -20  C bis 60  C
Verpackungseinheit : 1 Stück
Sortiment : C
GTIN (EAN) : 4012799831204
Hersteller: MAICO
DZQ 30/4 B Axial-Wandventilator
Artikelnummer: 0083.0120
Menge: 1,000 Stck

**10.692 DZS 30/4 Axial-Wandventilator Axial-Wandventilator mit Stahlwandring, DN300, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.850 m3/h
Drehzahl : 1.425 1/min
Laufradtyp : axial
Drehzahlsteuerbar : +
Reversierbarkeit : +
Spannungsart : Drehstrom
Bemessungsspannung : 400 V
Netzfrequenz : 50 Hz
Nennleistung : 85 W
INenn : 0,31 A
IMax : 0,35 A
Schutzart : IP 55
Wärmeklasse : B
Polumschaltbar : -
Netzzuleitung : 7 x 1,5 mm2
Einbauort : Wand / Decke
Einbauart : Aufputz
Einbaulage : waagerecht / senkrecht
Material : Stahlblech, verzinkt
Farbe : silber
Gewicht : 5,98 kg
Gewicht mit Verpackung : 7,67 kg
Nennweite : 300 mm
Breite : 465 mm
Höhe : 465 mm
Tiefe : 250 mm
Breite mit Verpackung : 480 mm
Höhe mit Verpackung : 480 mm
Tiefe mit Verpackung : 325 mm
Fördermitteltemperatur bei Nennstrom : 60  C
Fördermitteltemperatur bei IMax : -20  C bis 60  C
Verpackungseinheit : 1 Stück
Sortiment : C
GTIN (EAN) : 4012799940159
Hersteller: MAICO
DZS 30/4 B Axial-Wandventilator
Artikelnummer: 0094.0015
Menge: 1,000 Stck

**10.693 DZQ 30/2 Axial-Wandventilator Axial-Wandventilator mit quadratischer Wandplatte, DN300, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 3.640 m3/h
FördervolumenNenn : 2.520 m3/h (im opt. Wirkungsgrad)
Druck pfs, Nenn : 190 Pa (im opt. Wirkungsgrad)
Drehzahl nNenn : 2.810 1/min (im opt. Wirkungsgrad)
Drehzahl : 2.851 1/min
Laufradtyp : axial
Drehzahlsteuerbar : +
Reversierbarkeit : +
Spannungsart : Drehstrom
Bemessungsspannung : 400 V
Netzfrequenz : 50 Hz
Nennleistung : 375 W (im opt. Wirkungsgrad)
INenn : 0,85 A (im opt. Wirkungsgrad)
IMax : 1,1 A
Schutzart : IP 55
Wärmeklasse : B
Polumschaltbar : -
Netzzuleitung : 7 x 1,5 mm2
Einbauort : Wand / Decke
Einbauart : Aufputz
Einbaulage : waagerecht / senkrecht
Material : Stahlblech, verzinkt
Farbe : silber
Gewicht : 11,57 kg
Gewicht mit Verpackung : 13,08 kg
Nennweite : 300 mm
Breite : 465 mm
Höhe : 465 mm
Tiefe : 279 mm
Breite mit Verpackung : 480 mm
Höhe mit Verpackung : 480 mm
Tiefe mit Verpackung : 320 mm
Fördermitteltemperatur bei Nennstrom : 60  C
Fördermitteltemperatur bei IMax : -20  C bis 60  C
Verpackungseinheit : 1 Stück
Sortiment : C
GTIN (EAN) : 4012799831211
Technische Daten nach ErP im Best Efficiency Point
(BEP)
Gesamteffizienz e : 35,6 %
Messkategorie : A
Effizienzkategorie : statisch
Effizienzgrad N : 44,6
VSD erforderlich : nein
Herstellungsjahr : siehe Typenschild
Herstellername / Amtliche Registriernummer /
Niederlassungsort des Herstellers : Maico
Elektroapparate-Fabrik GmbH / Registergericht
Freiburg, HRB 601233 / Villingen-Schwenningen
Art.-Nr. : 0083.0121
PBEP / FördervolumenBEP / Pfs, BEP : 0,375 kW / 2.520
m3/h / 191 Pa
nBEP : 2.810 1/min
spezifisches Verhältnis : ca. 1
Informationen zur Zerlegung und Entsorgung : siehe
Montageanleitung
Informationen zu Einbau, Betrieb und Instandhaltung :
siehe Montageanleitung
Verwendete Gegenstände bei der Effizienz-Messung, die
nicht durch die Messkategorie beschrieben sind : -
SchallleistungspegelLWA7 : 88 dB(A)
Technische Daten nach ErP im Best Efficiency Point
(BEP)
Gesamteffizienz e : 35,6 %
Messkategorie : A
Effizienzkategorie : statisch
Effizienzgrad N : 44,6
VSD erforderlich : nein
Herstellungsjahr : siehe Typenschild
Herstellername / Amtliche Registriernummer /
Niederlassungsort des Herstellers : Maico
Elektroapparate-Fabrik GmbH / Registergericht
Freiburg, HRB 601233 / Villingen-Schwenningen
Art.-Nr. : 0083.0121
PBEP / FördervolumenBEP / Pfs, BEP : 0,375 kW / 2.520
m3/h / 191 Pa
nBEP : 2.810 1/min
spezifisches Verhältnis : ca. 1
Informationen zur Zerlegung und Entsorgung : siehe
Montageanleitung
Informationen zu Einbau, Betrieb und Instandhaltung :
siehe Montageanleitung
Verwendete Gegenstände bei der Effizienz-Messung, die
nicht durch die Messkategorie beschrieben sind : -
SchallleistungspegelLWA7 : 88 dB(A)
Hersteller: MAICO
DZQ 30/2 B Axial-Wandventilator
Artikelnummer: 0083.0121
Menge: 1,000 Stck

**10.694 DZS 30/2 Axial-Wandventilator Axial-Wandventilator mit Stahlwandring, DN300, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 3.640 m3/h
FördervolumenNenn : 2.520 m3/h (im opt. Wirkungsgrad)
Druck pfs, Nenn : 190 Pa (im opt. Wirkungsgrad)
Drehzahl nNenn : 2.810 1/min (im opt. Wirkungsgrad)
Drehzahl : 2.851 1/min
Laufradtyp : axial
Drehzahlsteuerbar : +
Reversierbarkeit : +
Spannungsart : Drehstrom
Bemessungsspannung : 400 V
Netzfrequenz : 50 Hz
Nennleistung : 375 W (im opt. Wirkungsgrad)
INenn : 0,85 A (im opt. Wirkungsgrad)
IMax : 1,1 A
Schutzart : IP 55
Wärmeklasse : B
Polumschaltbar : -
Netzzuleitung : 7 x 1,5 mm2
Einbauort : Wand / Decke
Einbauart : Aufputz
Einbaulage : waagerecht / senkrecht
Material : Stahlblech, verzinkt
Farbe : silber
Gewicht : 9,73 kg
Gewicht mit Verpackung : 11,33 kg
Nennweite : 300 mm
Breite : 465 mm
Höhe : 465 mm
Tiefe : 279 mm
Breite mit Verpackung : 480 mm
Höhe mit Verpackung : 480 mm
Tiefe mit Verpackung : 320 mm
Fördermitteltemperatur bei Nennstrom : 60  C
Fördermitteltemperatur bei IMax : -20  C bis 60  C
Verpackungseinheit : 1 Stück
Sortiment : C
GTIN (EAN) : 4012799940166
Technische Daten nach ErP im Best Efficiency Point
(BEP)
Gesamteffizienz e : 35,6 %
Messkategorie : A
Effizienzkategorie : statisch
Effizienzgrad N : 44,6
VSD erforderlich : nein
Herstellungsjahr : siehe Typenschild
Herstellername / Amtliche Registriernummer /
Niederlassungsort des Herstellers : Maico
Elektroapparate-Fabrik GmbH / Registergericht
Freiburg, HRB 601233 / Villingen-Schwenningen
Art.-Nr. : 0094.0016
PBEP / FördervolumenBEP / Pfs, BEP : 0,375 kW / 2.520
m3/h / 191 Pa
nBEP : 2.810 1/min
spezifisches Verhältnis : ca. 1
Informationen zur Zerlegung und Entsorgung : siehe
Montageanleitung
Informationen zu Einbau, Betrieb und Instandhaltung :
siehe Montageanleitung
Verwendete Gegenstände bei der Effizienz-Messung, die
nicht durch die Messkategorie beschrieben sind : -
SchallleistungspegelLWA7 : 88 dB(A)
Technische Daten nach ErP im Best Efficiency Point
(BEP)
Gesamteffizienz e : 35,6 %
Messkategorie : A
Effizienzkategorie : statisch
Effizienzgrad N : 44,6
VSD erforderlich : nein
Herstellungsjahr : siehe Typenschild
Herstellername / Amtliche Registriernummer /
Niederlassungsort des Herstellers : Maico
Elektroapparate-Fabrik GmbH / Registergericht
Freiburg, HRB 601233 / Villingen-Schwenningen
Art.-Nr. : 0094.0016
PBEP / FördervolumenBEP / Pfs, BEP : 0,375 kW / 2.520
m3/h / 191 Pa
nBEP : 2.810 1/min
spezifisches Verhältnis : ca. 1
Informationen zur Zerlegung und Entsorgung : siehe
Montageanleitung
Informationen zu Einbau, Betrieb und Instandhaltung :
siehe Montageanleitung
Verwendete Gegenstände bei der Effizienz-Messung, die
nicht durch die Messkategorie beschrieben sind : -
SchallleistungspegelLWA7 : 88 dB(A)
Hersteller: MAICO
DZS 30/2 B Axial-Wandventilator
Artikelnummer: 0094.0016
Menge: 1,000 Stck

**10.695 DZQ 30/8 Axial-Wandventilator Axial-Wandventilator mit quadratischer Wandplatte, DN300, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 900 m3/h / 1.800 m3/h
Drehzahl : 715 1/min / 1.425 1/min
Laufradtyp : axial
Drehzahlsteuerbar : +
Reversierbarkeit : +
Spannungsart : Drehstrom
Bemessungsspannung : 400 V
Netzfrequenz : 50 Hz
Nennleistung : 40 W / 100 W
INenn : 0,1 A / 0,3 A
IMax : 0,1 A / 0,3 A
Schutzart : IP 55
Wärmeklasse : B
Polumschaltbar : +
Polanzahl bei hoher Drehzahl : 4
Polanzahl bei niedriger Drehzahl : 8
Netzzuleitung : 5 x 1,5 mm2
Einbauort : Wand / Decke
Einbauart : Aufputz
Einbaulage : waagerecht / senkrecht
Material : Stahlblech, verzinkt
Farbe : silber
Gewicht : 7,74 kg
Gewicht mit Verpackung : 9,25 kg
Nennweite : 300 mm
Breite : 465 mm
Höhe : 465 mm
Tiefe : 241 mm
Breite mit Verpackung : 480 mm
Höhe mit Verpackung : 480 mm
Tiefe mit Verpackung : 320 mm
Fördermitteltemperatur bei Nennstrom : 60  C
Fördermitteltemperatur bei IMax : -20  C bis 60  C
Verpackungseinheit : 1 Stück
Sortiment : C
GTIN (EAN) : 4012799831457
Hersteller: MAICO
DZQ 30/84 B Axial-Wandventilator
Artikelnummer: 0083.0145
Menge: 1,000 Stck

**10.696 DZQ 30/4 Axial-Wandventilator Axial-Wandventilator mit quadratischer Wandplatte, DN300, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.870 m3/h / 3.680 m3/h
FördervolumenNenn : 1.260 m3/h / 2.700 m3/h (im opt.
Wirkungsgrad)
Druck pfs, Nenn : 53 Pa - 185 Pa (im opt. Wirkungsgrad)
Drehzahl nNenn : 1.460 1/min - 2.850 1/min (im opt.
Wirkungsgrad)
Drehzahl : 1.467 1/min / 2.897 1/min
Laufradtyp : axial
Drehzahlsteuerbar : +
Reversierbarkeit : +
Spannungsart : Drehstrom
Bemessungsspannung : 400 V
Netzfrequenz : 50 Hz
Nennleistung : 70 W / 415 W (im opt. Wirkungsgrad)
INenn : 0,3 A / 1 A (im opt. Wirkungsgrad)
IMax : 1,3 A
Schutzart : IP 55
Wärmeklasse : B
Polumschaltbar : +
Polanzahl bei hoher Drehzahl : 2
Polanzahl bei niedriger Drehzahl : 4
Netzzuleitung : 5 x 1,5 mm2
Einbauort : Wand / Decke
Einbauart : Aufputz
Einbaulage : waagerecht / senkrecht
Material : Stahlblech, verzinkt
Farbe : silber
Gewicht : 11,34 kg
Gewicht mit Verpackung : 12,84 kg
Nennweite : 300 mm
Breite : 465 mm
Höhe : 465 mm
Tiefe : 270 mm
Breite mit Verpackung : 480 mm
Höhe mit Verpackung : 480 mm
Tiefe mit Verpackung : 325 mm
Fördermitteltemperatur bei Nennstrom : 60  C
Fördermitteltemperatur bei IMax : -20  C bis 60  C
Verpackungseinheit : 1 Stück
Sortiment : C
GTIN (EAN) : 4012799831471
Technische Daten nach ErP im Best Efficiency Point
(BEP)
Gesamteffizienz e : 33,4 %
Messkategorie : A
Effizienzkategorie : statisch
Effizienzgrad N : 42,2
VSD erforderlich : nein
Herstellungsjahr : siehe Typenschild
Herstellername / Amtliche Registriernummer /
Niederlassungsort des Herstellers : Maico
Elektroapparate-Fabrik GmbH / Registergericht
Freiburg, HRB 601233 / Villingen-Schwenningen
Art.-Nr. : 0083.0147
PBEP / FördervolumenBEP / Pfs, BEP : 0,415 kW / 2.700
m3/h / 185 Pa
nBEP : 2.850 1/min
spezifisches Verhältnis : ca. 1
Informationen zur Zerlegung und Entsorgung : siehe
Montageanleitung
Informationen zu Einbau, Betrieb und Instandhaltung :
siehe Montageanleitung
Verwendete Gegenstände bei der Effizienz-Messung, die
nicht durch die Messkategorie beschrieben sind : -
SchallleistungspegelLWA7 : 69 dB(A) / 88 dB(A)
Technische Daten nach ErP im Best Efficiency Point
(BEP)
Gesamteffizienz e : 33,4 %
Messkategorie : A
Effizienzkategorie : statisch
Effizienzgrad N : 42,2
VSD erforderlich : nein
Herstellungsjahr : siehe Typenschild
Herstellername / Amtliche Registriernummer /
Niederlassungsort des Herstellers : Maico
Elektroapparate-Fabrik GmbH / Registergericht
Freiburg, HRB 601233 / Villingen-Schwenningen
Art.-Nr. : 0083.0147
PBEP / FördervolumenBEP / Pfs, BEP : 0,415 kW / 2.700
m3/h / 185 Pa
nBEP : 2.850 1/min
spezifisches Verhältnis : ca. 1
Informationen zur Zerlegung und Entsorgung : siehe
Montageanleitung
Informationen zu Einbau, Betrieb und Instandhaltung :
siehe Montageanleitung
Verwendete Gegenstände bei der Effizienz-Messung, die
nicht durch die Messkategorie beschrieben sind : -
SchallleistungspegelLWA7 : 69 dB(A) / 88 dB(A)
Hersteller: MAICO
DZQ 30/42 B Axial-Wandventilator
Artikelnummer: 0083.0147
Menge: 1,000 Stck

**10.697 DZS 30/4 Axial-Wandventilator Axial-Wandventilator mit Stahlwandring, DN300, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.870 m3/h / 3.680 m3/h
FördervolumenNenn : 1.260 m3/h / 2.700 m3/h (im opt.
Wirkungsgrad)
Druck pfs, Nenn : 53 Pa - 185 Pa (im opt. Wirkungsgrad)
Drehzahl nNenn : 1.460 1/min - 2.850 1/min (im opt.
Wirkungsgrad)
Drehzahl : 1.467 1/min / 2.897 1/min
Laufradtyp : axial
Drehzahlsteuerbar : +
Reversierbarkeit : +
Spannungsart : Drehstrom
Bemessungsspannung : 400 V
Netzfrequenz : 50 Hz
Nennleistung : 70 W / 415 W (im opt. Wirkungsgrad)
INenn : 0,3 A / 1 A (im opt. Wirkungsgrad)
IMax : 1,3 A
Schutzart : IP 55
Wärmeklasse : B
Polumschaltbar : +
Polanzahl bei hoher Drehzahl : 2
Polanzahl bei niedriger Drehzahl : 4
Netzzuleitung : 5 x 1,5 mm2
Einbauort : Wand / Decke
Einbauart : Aufputz
Einbaulage : waagerecht / senkrecht
Material : Stahlblech, verzinkt
Farbe : silber
Gewicht : 9,51 kg
Gewicht mit Verpackung : 11,19 kg
Nennweite : 300 mm
Breite : 465 mm
Höhe : 465 mm
Tiefe : 280 mm
Breite mit Verpackung : 480 mm
Höhe mit Verpackung : 480 mm
Tiefe mit Verpackung : 320 mm
Fördermitteltemperatur bei Nennstrom : 60  C
Fördermitteltemperatur bei IMax : -20  C bis 60  C
Verpackungseinheit : 1 Stück
Sortiment : C
GTIN (EAN) : 4012799940449
Technische Daten nach ErP im Best Efficiency Point
(BEP)
Gesamteffizienz e : 33,4 %
Messkategorie : A
Effizienzkategorie : statisch
Effizienzgrad N : 42,4
VSD erforderlich : nein
Herstellungsjahr : siehe Typenschild
Herstellername / Amtliche Registriernummer /
Niederlassungsort des Herstellers : Maico
Elektroapparate-Fabrik GmbH / Registergericht
Freiburg, HRB 601233 / Villingen-Schwenningen
Art.-Nr. : 0094.0044
PBEP / FördervolumenBEP / Pfs, BEP : 0,415 kW / 2.700
m3/h / 185 Pa
nBEP : 2.850 1/min
spezifisches Verhältnis : ca. 1
Informationen zur Zerlegung und Entsorgung : siehe
Montageanleitung
Informationen zu Einbau, Betrieb und Instandhaltung :
siehe Montageanleitung
Verwendete Gegenstände bei der Effizienz-Messung, die
nicht durch die Messkategorie beschrieben sind : -
SchallleistungspegelLWA7 : 69 dB(A) / 88 dB(A)
Technische Daten nach ErP im Best Efficiency Point
(BEP)
Gesamteffizienz e : 33,4 %
Messkategorie : A
Effizienzkategorie : statisch
Effizienzgrad N : 42,4
VSD erforderlich : nein
Herstellungsjahr : siehe Typenschild
Herstellername / Amtliche Registriernummer /
Niederlassungsort des Herstellers : Maico
Elektroapparate-Fabrik GmbH / Registergericht
Freiburg, HRB 601233 / Villingen-Schwenningen
Art.-Nr. : 0094.0044
PBEP / FördervolumenBEP / Pfs, BEP : 0,415 kW / 2.700
m3/h / 185 Pa
nBEP : 2.850 1/min
spezifisches Verhältnis : ca. 1
Informationen zur Zerlegung und Entsorgung : siehe
Montageanleitung
Informationen zu Einbau, Betrieb und Instandhaltung :
siehe Montageanleitung
Verwendete Gegenstände bei der Effizienz-Messung, die
nicht durch die Messkategorie beschrieben sind : -
SchallleistungspegelLWA7 : 69 dB(A) / 88 dB(A)
Hersteller: MAICO
DZS 30/42 B Axial-Wandventilator
Artikelnummer: 0094.0044
Menge: 1,000 Stck

**10.698 EZQ 35/6 Axial-Wandventilator Axial-Wandventilator mit quadratischer Wandplatte, DN350, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 1.700 m3/h
Drehzahl : 930 1/min
Laufradtyp : axial
Drehzahlsteuerbar : +
Reversierbarkeit : +
Spannungsart : Wechselstrom
Bemessungsspannung : 230 V
Netzfrequenz : 50 Hz
Nennleistung : 70 W
INenn : 0,35 A
IMax : 0,35 A
Schutzart : IP 55
Wärmeklasse : B
Polumschaltbar : -
Einbauort : Wand / Decke
Einbauart : Aufputz
Einbaulage : waagerecht / senkrecht
Material : Stahlblech, verzinkt
Farbe : silber
Gewicht : 9,13 kg
Gewicht mit Verpackung : 10,94 kg
Nennweite : 350 mm
Breite : 525 mm
Höhe : 525 mm
Tiefe : 244 mm
Breite mit Verpackung : 540 mm
Höhe mit Verpackung : 540 mm
Tiefe mit Verpackung : 280 mm
Fördermitteltemperatur bei Nennstrom : 60  C
Fördermitteltemperatur bei IMax : -20  C bis 60  C
Verpackungseinheit : 1 Stück
Sortiment : C
GTIN (EAN) : 4012799831082
Hersteller: MAICO
EZQ 35/6 B Axial-Wandventilator
Artikelnummer: 0083.0108
Menge: 1,000 Stck

**10.699 EZS 35/6 Axial-Wandventilator Axial-Wandventilator mit Stahlwandring, DN350, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 1.700 m3/h
Drehzahl : 930 1/min
Laufradtyp : axial
Drehzahlsteuerbar : +
Reversierbarkeit : +
Spannungsart : Wechselstrom
Bemessungsspannung : 230 V
Netzfrequenz : 50 Hz
Nennleistung : 70 W
INenn : 0,35 A
IMax : 0,35 A
Schutzart : IP 55
Wärmeklasse : B
Polumschaltbar : -
Einbauort : Wand / Decke
Einbauart : Aufputz
Einbaulage : waagerecht / senkrecht
Material : Stahlblech, verzinkt
Farbe : silber
Gewicht : 6,54 kg
Gewicht mit Verpackung : 9,12 kg
Nennweite : 350 mm
Breite : 525 mm
Höhe : 525 mm
Tiefe : 248 mm
Breite mit Verpackung : 610 mm
Höhe mit Verpackung : 610 mm
Tiefe mit Verpackung : 400 mm
Fördermitteltemperatur bei Nennstrom : 60  C
Fördermitteltemperatur bei IMax : -20  C bis 60  C
Verpackungseinheit : 1 Stück
Sortiment : C
GTIN (EAN) : 4012799940050
Hersteller: MAICO
EZS 35/6 B Axial-Wandventilator
Artikelnummer: 0094.0005
Menge: 1,000 Stck

**10.700 EZQ 35/4 Axial-Wandventilator Axial-Wandventilator mit quadratischer Wandplatte, DN350, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 2.810 m3/h
FördervolumenNenn : 1.870 m3/h (im opt. Wirkungsgrad)
Druck pfs, Nenn : 70 Pa (im opt. Wirkungsgrad)
Drehzahl nNenn : 1.390 1/min (im opt. Wirkungsgrad)
Drehzahl : 1.427 1/min
Laufradtyp : axial
Drehzahlsteuerbar : +
Reversierbarkeit : +
Spannungsart : Wechselstrom
Bemessungsspannung : 230 V
Netzfrequenz : 50 Hz
Nennleistung : 128 W (im opt. Wirkungsgrad)
INenn : 0,55 A (im opt. Wirkungsgrad)
IMax : 0,8 A
Schutzart : IP 55
Wärmeklasse : B
Polumschaltbar : -
Einbauort : Wand / Decke
Einbauart : Aufputz
Einbaulage : waagerecht / senkrecht
Material : Stahlblech, verzinkt
Farbe : silber
Gewicht : 9,2 kg
Gewicht mit Verpackung : 11 kg
Nennweite : 350 mm
Breite : 525 mm
Höhe : 525 mm
Tiefe : 244 mm
Breite mit Verpackung : 540 mm
Höhe mit Verpackung : 540 mm
Tiefe mit Verpackung : 335 mm
Fördermitteltemperatur bei Nennstrom : 70  C
Fördermitteltemperatur bei IMax : -20  C bis 60  C
Verpackungseinheit : 1 Stück
Sortiment : C
GTIN (EAN) : 4012799831143
Technische Daten nach ErP im Best Efficiency Point
(BEP)
Gesamteffizienz e : 28,4 %
Messkategorie : A
Effizienzkategorie : statisch
Effizienzgrad N : 40,4
VSD erforderlich : nein
Herstellungsjahr : siehe Typenschild
Herstellername / Amtliche Registriernummer /
Niederlassungsort des Herstellers : Maico
Elektroapparate-Fabrik GmbH / Registergericht
Freiburg, HRB 601233 / Villingen-Schwenningen
Art.-Nr. : 0083.0114
PBEP / FördervolumenBEP / Pfs, BEP : 0,128 kW / 1.870
m3/h / 70 Pa
nBEP : 1.390 1/min
spezifisches Verhältnis : ca. 1
Informationen zur Zerlegung und Entsorgung : siehe
Montageanleitung
Informationen zu Einbau, Betrieb und Instandhaltung :
siehe Montageanleitung
Verwendete Gegenstände bei der Effizienz-Messung, die
nicht durch die Messkategorie beschrieben sind : -
SchallleistungspegelLWA7 : 70 dB(A)
Technische Daten nach ErP im Best Efficiency Point
(BEP)
Gesamteffizienz e : 28,4 %
Messkategorie : A
Effizienzkategorie : statisch
Effizienzgrad N : 40,4
VSD erforderlich : nein
Herstellungsjahr : siehe Typenschild
Herstellername / Amtliche Registriernummer /
Niederlassungsort des Herstellers : Maico
Elektroapparate-Fabrik GmbH / Registergericht
Freiburg, HRB 601233 / Villingen-Schwenningen
Art.-Nr. : 0083.0114
PBEP / FördervolumenBEP / Pfs, BEP : 0,128 kW / 1.870
m3/h / 70 Pa
nBEP : 1.390 1/min
spezifisches Verhältnis : ca. 1
Informationen zur Zerlegung und Entsorgung : siehe
Montageanleitung
Informationen zu Einbau, Betrieb und Instandhaltung :
siehe Montageanleitung
Verwendete Gegenstände bei der Effizienz-Messung, die
nicht durch die Messkategorie beschrieben sind : -
SchallleistungspegelLWA7 : 70 dB(A)
Hersteller: MAICO
EZQ 35/4 B Axial-Wandventilator
Artikelnummer: 0083.0114
Menge: 1,000 Stck

**10.701 EZS 35/4 Axial-Wandventilator Axial-Wandventilator mit Stahlwandring, DN350, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 2.810 m3/h
FördervolumenNenn : 1.870 m3/h (im opt. Wirkungsgrad)
Druck pfs, Nenn : 70 Pa (im opt. Wirkungsgrad)
Drehzahl nNenn : 1.390 1/min (im opt. Wirkungsgrad)
Drehzahl : 1.427 1/min
Laufradtyp : axial
Drehzahlsteuerbar : +
Reversierbarkeit : +
Spannungsart : Wechselstrom
Bemessungsspannung : 230 V
Netzfrequenz : 50 Hz
Nennleistung : 128 W (im opt. Wirkungsgrad)
INenn : 0,55 A (im opt. Wirkungsgrad)
IMax : 0,8 A
Schutzart : IP 55
Wärmeklasse : B
Polumschaltbar : -
Einbauort : Wand / Decke
Einbauart : Aufputz
Einbaulage : waagerecht / senkrecht
Material : Stahlblech, verzinkt
Farbe : silber
Gewicht : 6,44 kg
Gewicht mit Verpackung : 9,01 kg
Nennweite : 350 mm
Breite : 525 mm
Höhe : 525 mm
Tiefe : 248 mm
Breite mit Verpackung : 615 mm
Höhe mit Verpackung : 615 mm
Tiefe mit Verpackung : 400 mm
Fördermitteltemperatur bei Nennstrom : 70  C
Fördermitteltemperatur bei IMax : -20  C bis 60  C
Verpackungseinheit : 1 Stück
Sortiment : C
GTIN (EAN) : 4012799940074
Technische Daten nach ErP im Best Efficiency Point
(BEP)
Gesamteffizienz e : 28,4 %
Messkategorie : A
Effizienzkategorie : statisch
Effizienzgrad N : 40,4
VSD erforderlich : nein
Herstellungsjahr : siehe Typenschild
Herstellername / Amtliche Registriernummer /
Niederlassungsort des Herstellers : Maico
Elektroapparate-Fabrik GmbH / Registergericht
Freiburg, HRB 601233 / Villingen-Schwenningen
Art.-Nr. : 0094.0007
PBEP / FördervolumenBEP / Pfs, BEP : 0,128 kW / 1.870
m3/h / 70 Pa
nBEP : 1.390 1/min
spezifisches Verhältnis : ca. 1
Informationen zur Zerlegung und Entsorgung : siehe
Montageanleitung
Informationen zu Einbau, Betrieb und Instandhaltung :
siehe Montageanleitung
Verwendete Gegenstände bei der Effizienz-Messung, die
nicht durch die Messkategorie beschrieben sind : -
SchallleistungspegelLWA7 : 70 dB(A)
Technische Daten nach ErP im Best Efficiency Point
(BEP)
Gesamteffizienz e : 28,4 %
Messkategorie : A
Effizienzkategorie : statisch
Effizienzgrad N : 40,4
VSD erforderlich : nein
Herstellungsjahr : siehe Typenschild
Herstellername / Amtliche Registriernummer /
Niederlassungsort des Herstellers : Maico
Elektroapparate-Fabrik GmbH / Registergericht
Freiburg, HRB 601233 / Villingen-Schwenningen
Art.-Nr. : 0094.0007
PBEP / FördervolumenBEP / Pfs, BEP : 0,128 kW / 1.870
m3/h / 70 Pa
nBEP : 1.390 1/min
spezifisches Verhältnis : ca. 1
Informationen zur Zerlegung und Entsorgung : siehe
Montageanleitung
Informationen zu Einbau, Betrieb und Instandhaltung :
siehe Montageanleitung
Verwendete Gegenstände bei der Effizienz-Messung, die
nicht durch die Messkategorie beschrieben sind : -
SchallleistungspegelLWA7 : 70 dB(A)
Hersteller: MAICO
EZS 35/4 B Axial-Wandventilator
Artikelnummer: 0094.0007
Menge: 1,000 Stck

**10.702 DZQ 35/6 Axial-Wandventilator Axial-Wandventilator mit quadratischer Wandplatte, DN350, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.700 m3/h
Drehzahl : 930 1/min
Laufradtyp : axial
Drehzahlsteuerbar : +
Reversierbarkeit : +
Spannungsart : Drehstrom
Bemessungsspannung : 400 V
Netzfrequenz : 50 Hz
Nennleistung : 75 W
INenn : 0,17 A
IMax : 0,17 A
Schutzart : IP 55
Wärmeklasse : B
Polumschaltbar : -
Netzzuleitung : 7 x 1,5 mm2
Einbauort : Wand / Decke
Einbauart : Aufputz
Einbaulage : waagerecht / senkrecht
Material : Stahlblech, verzinkt
Farbe : silber
Gewicht : 9 kg
Gewicht mit Verpackung : 10,79 kg
Nennweite : 350 mm
Breite : 525 mm
Höhe : 525 mm
Tiefe : 244 mm
Breite mit Verpackung : 540 mm
Höhe mit Verpackung : 540 mm
Tiefe mit Verpackung : 330 mm
Fördermitteltemperatur bei Nennstrom : -20  C bis 60  C
Fördermitteltemperatur bei IMax : -20  C bis 60  C
Verpackungseinheit : 1 Stück
Sortiment : C
GTIN (EAN) : 4012799831228
Hersteller: MAICO
DZQ 35/6 B Axial-Wandventilator
Artikelnummer: 0083.0122
Menge: 1,000 Stck

**10.703 DZS 35/6 Axial-Wandventilator Axial-Wandventilator mit Stahlwandring, DN350, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.700 m3/h
Drehzahl : 930 1/min
Laufradtyp : axial
Drehzahlsteuerbar : +
Reversierbarkeit : +
Spannungsart : Drehstrom
Bemessungsspannung : 400 V
Netzfrequenz : 50 Hz
Nennleistung : 75 W
INenn : 0,17 A
IMax : 0,17 A
Schutzart : IP 55
Wärmeklasse : B
Polumschaltbar : -
Netzzuleitung : 7 x 1,5 mm2
Einbauort : Wand / Decke
Einbauart : Aufputz
Einbaulage : waagerecht / senkrecht
Material : Stahlblech, verzinkt
Farbe : silber
Gewicht : 6,42 kg
Gewicht mit Verpackung : 8,98 kg
Nennweite : 350 mm
Breite : 525 mm
Höhe : 525 mm
Tiefe : 248 mm
Breite mit Verpackung : 615 mm
Höhe mit Verpackung : 615 mm
Tiefe mit Verpackung : 405 mm
Fördermitteltemperatur bei Nennstrom : -20  C bis 60  C
Fördermitteltemperatur bei IMax : -20  C bis 60  C
Verpackungseinheit : 1 Stück
Sortiment : C
GTIN (EAN) : 4012799940173
Hersteller: MAICO
DZS 35/6 B Axial-Wandventilator
Artikelnummer: 0094.0017
Menge: 1,000 Stck

**10.704 DZQ 35/4 Axial-Wandventilator Axial-Wandventilator mit quadratischer Wandplatte, DN350, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 2.840 m3/h
FördervolumenNenn : 1.950 m3/h (im opt. Wirkungsgrad)
Druck pfs, Nenn : 70 Pa (im opt. Wirkungsgrad)
Drehzahl nNenn : 1.380 1/min (im opt. Wirkungsgrad)
Drehzahl : 1.410 1/min
Laufradtyp : axial
Drehzahlsteuerbar : +
Reversierbarkeit : +
Spannungsart : Drehstrom
Bemessungsspannung : 400 V
Netzfrequenz : 50 Hz
Nennleistung : 133 W (im opt. Wirkungsgrad)
INenn : 0,35 A (im opt. Wirkungsgrad)
IMax : 0,4 A
Schutzart : IP 55
Wärmeklasse : B
Polumschaltbar : -
Netzzuleitung : 7 x 1,5 mm2
Einbauort : Wand / Decke
Einbauart : Aufputz
Einbaulage : waagerecht / senkrecht
Material : Stahlblech, verzinkt
Farbe : silber
Gewicht : 9,12 kg
Gewicht mit Verpackung : 11,02 kg
Nennweite : 350 mm
Breite : 525 mm
Höhe : 525 mm
Tiefe : 244 mm
Breite mit Verpackung : 540 mm
Höhe mit Verpackung : 540 mm
Tiefe mit Verpackung : 335 mm
Fördermitteltemperatur bei Nennstrom : -20  C bis 60  C
Fördermitteltemperatur bei IMax : -20  C bis 60  C
Verpackungseinheit : 1 Stück
Sortiment : C
GTIN (EAN) : 4012799831235
Technische Daten nach ErP im Best Efficiency Point
(BEP)
Gesamteffizienz e : 28,5 %
Messkategorie : A
Effizienzkategorie : statisch
Effizienzgrad N : 40,4
VSD erforderlich : nein
Herstellungsjahr : siehe Typenschild
Herstellername / Amtliche Registriernummer /
Niederlassungsort des Herstellers : Maico
Elektroapparate-Fabrik GmbH / Registergericht
Freiburg, HRB 601233 / Villingen-Schwenningen
Art.-Nr. : 0083.0123
PBEP / FördervolumenBEP / Pfs, BEP : 0,133 kW / 1.950
m3/h / 70 Pa
nBEP : 1.380 1/min
spezifisches Verhältnis : ca. 1
Informationen zur Zerlegung und Entsorgung : siehe
Montageanleitung
Informationen zu Einbau, Betrieb und Instandhaltung :
siehe Montageanleitung
Verwendete Gegenstände bei der Effizienz-Messung, die
nicht durch die Messkategorie beschrieben sind : -
SchallleistungspegelLWA7 : 69 dB(A)
Technische Daten nach ErP im Best Efficiency Point
(BEP)
Gesamteffizienz e : 28,5 %
Messkategorie : A
Effizienzkategorie : statisch
Effizienzgrad N : 40,4
VSD erforderlich : nein
Herstellungsjahr : siehe Typenschild
Herstellername / Amtliche Registriernummer /
Niederlassungsort des Herstellers : Maico
Elektroapparate-Fabrik GmbH / Registergericht
Freiburg, HRB 601233 / Villingen-Schwenningen
Art.-Nr. : 0083.0123
PBEP / FördervolumenBEP / Pfs, BEP : 0,133 kW / 1.950
m3/h / 70 Pa
nBEP : 1.380 1/min
spezifisches Verhältnis : ca. 1
Informationen zur Zerlegung und Entsorgung : siehe
Montageanleitung
Informationen zu Einbau, Betrieb und Instandhaltung :
siehe Montageanleitung
Verwendete Gegenstände bei der Effizienz-Messung, die
nicht durch die Messkategorie beschrieben sind : -
SchallleistungspegelLWA7 : 69 dB(A)
Hersteller: MAICO
DZQ 35/4 B Axial-Wandventilator
Artikelnummer: 0083.0123
Menge: 1,000 Stck

**10.705 DZS 35/4 Axial-Wandventilator Axial-Wandventilator mit Stahlwandring, DN350, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 2.840 m3/h
FördervolumenNenn : 1.950 m3/h (im opt. Wirkungsgrad)
Druck pfs, Nenn : 70 Pa (im opt. Wirkungsgrad)
Drehzahl nNenn : 1.380 1/min (im opt. Wirkungsgrad)
Drehzahl : 1.410 1/min
Laufradtyp : axial
Drehzahlsteuerbar : +
Reversierbarkeit : +
Spannungsart : Drehstrom
Bemessungsspannung : 400 V
Netzfrequenz : 50 Hz
Nennleistung : 133 W (im opt. Wirkungsgrad)
INenn : 0,35 A (im opt. Wirkungsgrad)
IMax : 0,4 A
Schutzart : IP 55
Wärmeklasse : B
Polumschaltbar : -
Netzzuleitung : 7 x 1,5 mm2
Einbauort : Wand / Decke
Einbauart : Aufputz
Einbaulage : waagerecht / senkrecht
Material : Stahlblech, verzinkt
Farbe : silber
Gewicht : 6,55 kg
Gewicht mit Verpackung : 9,13 kg
Nennweite : 350 mm
Breite : 525 mm
Höhe : 525 mm
Tiefe : 248 mm
Breite mit Verpackung : 615 mm
Höhe mit Verpackung : 615 mm
Tiefe mit Verpackung : 400 mm
Fördermitteltemperatur bei Nennstrom : -20  C bis 60  C
Fördermitteltemperatur bei IMax : -20  C bis 60  C
Verpackungseinheit : 1 Stück
Sortiment : C
GTIN (EAN) : 4012799940180
Technische Daten nach ErP im Best Efficiency Point
(BEP)
Gesamteffizienz e : 28,5 %
Messkategorie : A
Effizienzkategorie : statisch
Effizienzgrad N : 40,4
VSD erforderlich : nein
Herstellungsjahr : siehe Typenschild
Herstellername / Amtliche Registriernummer /
Niederlassungsort des Herstellers : Maico
Elektroapparate-Fabrik GmbH / Registergericht
Freiburg, HRB 601233 / Villingen-Schwenningen
Art.-Nr. : 0094.0018
PBEP / FördervolumenBEP / Pfs, BEP : 0,133 kW / 1.950
m3/h / 70 Pa
nBEP : 1.380 1/min
spezifisches Verhältnis : ca. 1
Informationen zur Zerlegung und Entsorgung : siehe
Montageanleitung
Informationen zu Einbau, Betrieb und Instandhaltung :
siehe Montageanleitung
Verwendete Gegenstände bei der Effizienz-Messung, die
nicht durch die Messkategorie beschrieben sind : -
SchallleistungspegelLWA7 : 69 dB(A)
Technische Daten nach ErP im Best Efficiency Point
(BEP)
Gesamteffizienz e : 28,5 %
Messkategorie : A
Effizienzkategorie : statisch
Effizienzgrad N : 40,4
VSD erforderlich : nein
Herstellungsjahr : siehe Typenschild
Herstellername / Amtliche Registriernummer /
Niederlassungsort des Herstellers : Maico
Elektroapparate-Fabrik GmbH / Registergericht
Freiburg, HRB 601233 / Villingen-Schwenningen
Art.-Nr. : 0094.0018
PBEP / FördervolumenBEP / Pfs, BEP : 0,133 kW / 1.950
m3/h / 70 Pa
nBEP : 1.380 1/min
spezifisches Verhältnis : ca. 1
Informationen zur Zerlegung und Entsorgung : siehe
Montageanleitung
Informationen zu Einbau, Betrieb und Instandhaltung :
siehe Montageanleitung
Verwendete Gegenstände bei der Effizienz-Messung, die
nicht durch die Messkategorie beschrieben sind : -
SchallleistungspegelLWA7 : 69 dB(A)
Hersteller: MAICO
DZS 35/4 B Axial-Wandventilator
Artikelnummer: 0094.0018
Menge: 1,000 Stck

**10.706 DZQ 35/2 Axial-Wandventilator Axial-Wandventilator mit quadratischer Wandplatte, DN350, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 5.750 m3/h
FördervolumenNenn : 4.040 m3/h (im opt. Wirkungsgrad)
Druck pfs, Nenn : 260 Pa (im opt. Wirkungsgrad)
Drehzahl nNenn : 2.830 1/min (im opt. Wirkungsgrad)
Drehzahl : 2.889 1/min
Laufradtyp : axial
Drehzahlsteuerbar : +
Reversierbarkeit : +
Spannungsart : Drehstrom
Bemessungsspannung : 400 V
Netzfrequenz : 50 Hz
Nennleistung : 760 W (im opt. Wirkungsgrad)
INenn : 1,3 A (im opt. Wirkungsgrad)
IMax : 1,9 A
Schutzart : IP 55
Wärmeklasse : F
Polumschaltbar : -
Netzzuleitung : 7 x 1,5 mm2
Einbauort : Wand / Decke
Einbauart : Aufputz
Einbaulage : waagerecht / senkrecht
Material : Stahlblech, verzinkt
Farbe : silber
Gewicht : 13,04 kg
Gewicht mit Verpackung : 14,85 kg
Nennweite : 350 mm
Breite : 525 mm
Höhe : 525 mm
Tiefe : 283 mm
Breite mit Verpackung : 540 mm
Höhe mit Verpackung : 540 mm
Tiefe mit Verpackung : 320 mm
Fördermitteltemperatur bei Nennstrom : -20  C bis 60  C
Fördermitteltemperatur bei IMax : -20  C bis 60  C
Verpackungseinheit : 1 Stück
Sortiment : C
GTIN (EAN) : 4012799830603
Technische Daten nach ErP im Best Efficiency Point
(BEP)
Gesamteffizienz e : 38,4 %
Messkategorie : A
Effizienzkategorie : statisch
Effizienzgrad N : 45,5
VSD erforderlich : nein
Herstellungsjahr : siehe Typenschild
Herstellername / Amtliche Registriernummer /
Niederlassungsort des Herstellers : Maico
Elektroapparate-Fabrik GmbH / Registergericht
Freiburg, HRB 601233 / Villingen-Schwenningen
Art.-Nr. : 0083.0060
PBEP / FördervolumenBEP / Pfs, BEP : 0,76 kW / 4.040
m3/h / 260 Pa
nBEP : 2.830 1/min
spezifisches Verhältnis : ca. 1
Informationen zur Zerlegung und Entsorgung : siehe
Montageanleitung
Informationen zu Einbau, Betrieb und Instandhaltung :
siehe Montageanleitung
Verwendete Gegenstände bei der Effizienz-Messung, die
nicht durch die Messkategorie beschrieben sind : -
SchallleistungspegelLWA7 : 90 dB(A)
Technische Daten nach ErP im Best Efficiency Point
(BEP)
Gesamteffizienz e : 38,4 %
Messkategorie : A
Effizienzkategorie : statisch
Effizienzgrad N : 45,5
VSD erforderlich : nein
Herstellungsjahr : siehe Typenschild
Herstellername / Amtliche Registriernummer /
Niederlassungsort des Herstellers : Maico
Elektroapparate-Fabrik GmbH / Registergericht
Freiburg, HRB 601233 / Villingen-Schwenningen
Art.-Nr. : 0083.0060
PBEP / FördervolumenBEP / Pfs, BEP : 0,76 kW / 4.040
m3/h / 260 Pa
nBEP : 2.830 1/min
spezifisches Verhältnis : ca. 1
Informationen zur Zerlegung und Entsorgung : siehe
Montageanleitung
Informationen zu Einbau, Betrieb und Instandhaltung :
siehe Montageanleitung
Verwendete Gegenstände bei der Effizienz-Messung, die
nicht durch die Messkategorie beschrieben sind : -
SchallleistungspegelLWA7 : 90 dB(A)
Hersteller: MAICO
DZQ 35/2 B Axial-Wandventilator
Artikelnummer: 0083.0060
Menge: 1,000 Stck

**10.707 DZS 35/2 Axial-Wandventilator Axial-Wandventilator mit Stahlwandring, DN350, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 5.750 m3/h
FördervolumenNenn : 4.040 m3/h (im opt. Wirkungsgrad)
Druck pfs, Nenn : 260 Pa (im opt. Wirkungsgrad)
Drehzahl nNenn : 2.830 1/min (im opt. Wirkungsgrad)
Drehzahl : 2.889 1/min
Laufradtyp : axial
Drehzahlsteuerbar : +
Reversierbarkeit : +
Spannungsart : Drehstrom
Bemessungsspannung : 400 V
Netzfrequenz : 50 Hz
Nennleistung : 760 W (im opt. Wirkungsgrad)
INenn : 1,3 A (im opt. Wirkungsgrad)
IMax : 1,9 A
Schutzart : IP 55
Wärmeklasse : F
Polumschaltbar : -
Netzzuleitung : 7 x 1,5 mm2
Einbauort : Wand / Decke
Einbauart : Aufputz
Einbaulage : waagerecht / senkrecht
Material : Stahlblech, verzinkt
Farbe : silber
Gewicht : 10,45 kg
Gewicht mit Verpackung : 13,07 kg
Nennweite : 350 mm
Breite : 525 mm
Höhe : 525 mm
Tiefe : 287 mm
Breite mit Verpackung : 610 mm
Höhe mit Verpackung : 610 mm
Tiefe mit Verpackung : 400 mm
Fördermitteltemperatur bei Nennstrom : -20  C bis 60  C
Fördermitteltemperatur bei IMax : -20  C bis 60  C
Verpackungseinheit : 1 Stück
Sortiment : C
GTIN (EAN) : 4012799940609
Technische Daten nach ErP im Best Efficiency Point
(BEP)
Gesamteffizienz e : 38,4 %
Messkategorie : A
Effizienzkategorie : statisch
Effizienzgrad N : 45,5
VSD erforderlich : nein
Herstellungsjahr : siehe Typenschild
Herstellername / Amtliche Registriernummer /
Niederlassungsort des Herstellers : Maico
Elektroapparate-Fabrik GmbH / Registergericht
Freiburg, HRB 601233 / Villingen-Schwenningen
Art.-Nr. : 0094.0060
PBEP / FördervolumenBEP / Pfs, BEP : 0,76 kW / 4.040
m3/h / 260 Pa
nBEP : 2.830 1/min
spezifisches Verhältnis : ca. 1
Informationen zur Zerlegung und Entsorgung : siehe
Montageanleitung
Informationen zu Einbau, Betrieb und Instandhaltung :
siehe Montageanleitung
Verwendete Gegenstände bei der Effizienz-Messung, die
nicht durch die Messkategorie beschrieben sind : -
SchallleistungspegelLWA7 : 90 dB(A)
Technische Daten nach ErP im Best Efficiency Point
(BEP)
Gesamteffizienz e : 38,4 %
Messkategorie : A
Effizienzkategorie : statisch
Effizienzgrad N : 45,5
VSD erforderlich : nein
Herstellungsjahr : siehe Typenschild
Herstellername / Amtliche Registriernummer /
Niederlassungsort des Herstellers : Maico
Elektroapparate-Fabrik GmbH / Registergericht
Freiburg, HRB 601233 / Villingen-Schwenningen
Art.-Nr. : 0094.0060
PBEP / FördervolumenBEP / Pfs, BEP : 0,76 kW / 4.040
m3/h / 260 Pa
nBEP : 2.830 1/min
spezifisches Verhältnis : ca. 1
Informationen zur Zerlegung und Entsorgung : siehe
Montageanleitung
Informationen zu Einbau, Betrieb und Instandhaltung :
siehe Montageanleitung
Verwendete Gegenstände bei der Effizienz-Messung, die
nicht durch die Messkategorie beschrieben sind : -
SchallleistungspegelLWA7 : 90 dB(A)
Hersteller: MAICO
DZS 35/2 B Axial-Wandventilator
Artikelnummer: 0094.0060
Menge: 1,000 Stck

**10.708 DZQ 35/8 Axial-Wandventilator Axial-Wandventilator mit quadratischer Wandplatte, DN350, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 1.430 m3/h / 2.960 m3/h
FördervolumenNenn : 945 m3/h / 2.070 m3/h (im opt.
Wirkungsgrad)
Druck pfs, Nenn : 20 Pa - 75 Pa (im opt. Wirkungsgrad)
Drehzahl nNenn : 730 1/min - 1.460 1/min (im opt.
Wirkungsgrad)
Drehzahl : 736 1/min / 1.474 1/min
Laufradtyp : axial
Drehzahlsteuerbar : +
Reversierbarkeit : +
Spannungsart : Drehstrom
Bemessungsspannung : 400 V
Netzfrequenz : 50 Hz
Nennleistung : 38 W / 150 W (im opt. Wirkungsgrad)
INenn : 0,2 A / 0,5 A (im opt. Wirkungsgrad)
IMax : 0,55 A
Schutzart : IP 55
Wärmeklasse : B
Polumschaltbar : +
Polanzahl bei hoher Drehzahl : 4
Polanzahl bei niedriger Drehzahl : 8
Netzzuleitung : 5 x 1,5 mm2
Einbauort : Wand / Decke
Einbauart : Aufputz
Einbaulage : waagerecht / senkrecht
Material : Stahlblech, verzinkt
Farbe : silber
Gewicht : 12,63 kg
Gewicht mit Verpackung : 14,43 kg
Nennweite : 350 mm
Breite : 525 mm
Höhe : 525 mm
Tiefe : 243 mm
Breite mit Verpackung : 540 mm
Höhe mit Verpackung : 540 mm
Tiefe mit Verpackung : 340 mm
Fördermitteltemperatur bei Nennstrom : -20  C bis 60  C
Fördermitteltemperatur bei IMax : -20  C bis 60  C
Verpackungseinheit : 1 Stück
Sortiment : C
GTIN (EAN) : 4012799831501
Technische Daten nach ErP im Best Efficiency Point
(BEP)
Gesamteffizienz e : 28,8 %
Messkategorie : A
Effizienzkategorie : statisch
Effizienzgrad N : 40,3
VSD erforderlich : nein
Herstellungsjahr : siehe Typenschild
Herstellername / Amtliche Registriernummer /
Niederlassungsort des Herstellers : Maico
Elektroapparate-Fabrik GmbH / Registergericht
Freiburg, HRB 601233 / Villingen-Schwenningen
Art.-Nr. : 0083.0150
PBEP / FördervolumenBEP / Pfs, BEP : 0,15 kW / 2.070
m3/h / 75 Pa
nBEP : 1.460 1/min
spezifisches Verhältnis : ca. 1
Informationen zur Zerlegung und Entsorgung : siehe
Montageanleitung
Informationen zu Einbau, Betrieb und Instandhaltung :
siehe Montageanleitung
Verwendete Gegenstände bei der Effizienz-Messung, die
nicht durch die Messkategorie beschrieben sind : -
SchallleistungspegelLWA7 : 56 dB(A) / 73 dB(A)
Technische Daten nach ErP im Best Efficiency Point
(BEP)
Gesamteffizienz e : 28,8 %
Messkategorie : A
Effizienzkategorie : statisch
Effizienzgrad N : 40,3
VSD erforderlich : nein
Herstellungsjahr : siehe Typenschild
Herstellername / Amtliche Registriernummer /
Niederlassungsort des Herstellers : Maico
Elektroapparate-Fabrik GmbH / Registergericht
Freiburg, HRB 601233 / Villingen-Schwenningen
Art.-Nr. : 0083.0150
PBEP / FördervolumenBEP / Pfs, BEP : 0,15 kW / 2.070
m3/h / 75 Pa
nBEP : 1.460 1/min
spezifisches Verhältnis : ca. 1
Informationen zur Zerlegung und Entsorgung : siehe
Montageanleitung
Informationen zu Einbau, Betrieb und Instandhaltung :
siehe Montageanleitung
Verwendete Gegenstände bei der Effizienz-Messung, die
nicht durch die Messkategorie beschrieben sind : -
SchallleistungspegelLWA7 : 56 dB(A) / 73 dB(A)
Hersteller: MAICO
DZQ 35/84 B Axial-Wandventilator
Artikelnummer: 0083.0150
Menge: 1,000 Stck

**10.709 DZS 35/8 Axial-Wandventilator Axial-Wandventilator mit Stahlwandring, DN350, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 1.430 m3/h / 2.960 m3/h
FördervolumenNenn : 945 m3/h / 2.070 m3/h (im opt.
Wirkungsgrad)
Druck pfs, Nenn : 20 Pa - 75 Pa (im opt. Wirkungsgrad)
Drehzahl nNenn : 730 1/min - 1.460 1/min (im opt.
Wirkungsgrad)
Drehzahl : 736 1/min / 1.474 1/min
Laufradtyp : axial
Drehzahlsteuerbar : +
Reversierbarkeit : +
Spannungsart : Drehstrom
Bemessungsspannung : 400 V
Netzfrequenz : 50 Hz
Nennleistung : 38 W / 150 W (im opt. Wirkungsgrad)
INenn : 0,2 A / 0,5 A (im opt. Wirkungsgrad)
IMax : 0,55 A
Schutzart : IP 55
Wärmeklasse : B
Polumschaltbar : +
Polanzahl bei hoher Drehzahl : 4
Polanzahl bei niedriger Drehzahl : 8
Netzzuleitung : 5 x 1,5 mm2
Einbauort : Wand / Decke
Einbauart : Aufputz
Einbaulage : waagerecht / senkrecht
Material : Stahlblech, verzinkt
Farbe : silber
Gewicht : 10,01 kg
Gewicht mit Verpackung : 12,62 kg
Nennweite : 350 mm
Breite : 525 mm
Höhe : 525 mm
Tiefe : 248 mm
Breite mit Verpackung : 610 mm
Höhe mit Verpackung : 610 mm
Tiefe mit Verpackung : 400 mm
Fördermitteltemperatur bei Nennstrom : -20  C bis 60  C
Fördermitteltemperatur bei IMax : -20  C bis 60  C
Verpackungseinheit : 1 Stück
Sortiment : C
GTIN (EAN) : 4012799940456
Technische Daten nach ErP im Best Efficiency Point
(BEP)
Gesamteffizienz e : 28,8 %
Messkategorie : A
Effizienzkategorie : statisch
Effizienzgrad N : 40,3
VSD erforderlich : nein
Herstellungsjahr : siehe Typenschild
Herstellername / Amtliche Registriernummer /
Niederlassungsort des Herstellers : Maico
Elektroapparate-Fabrik GmbH / Registergericht
Freiburg, HRB 601233 / Villingen-Schwenningen
Art.-Nr. : 0094.0045
PBEP / FördervolumenBEP / Pfs, BEP : 0,15 kW / 2.070
m3/h / 75 Pa
nBEP : 1.460 1/min
spezifisches Verhältnis : ca. 1
Informationen zur Zerlegung und Entsorgung : siehe
Montageanleitung
Informationen zu Einbau, Betrieb und Instandhaltung :
siehe Montageanleitung
Verwendete Gegenstände bei der Effizienz-Messung, die
nicht durch die Messkategorie beschrieben sind : -
SchallleistungspegelLWA7 : 56 dB(A) / 73 dB(A)
Technische Daten nach ErP im Best Efficiency Point
(BEP)
Gesamteffizienz e : 28,8 %
Messkategorie : A
Effizienzkategorie : statisch
Effizienzgrad N : 40,3
VSD erforderlich : nein
Herstellungsjahr : siehe Typenschild
Herstellername / Amtliche Registriernummer /
Niederlassungsort des Herstellers : Maico
Elektroapparate-Fabrik GmbH / Registergericht
Freiburg, HRB 601233 / Villingen-Schwenningen
Art.-Nr. : 0094.0045
PBEP / FördervolumenBEP / Pfs, BEP : 0,15 kW / 2.070
m3/h / 75 Pa
nBEP : 1.460 1/min
spezifisches Verhältnis : ca. 1
Informationen zur Zerlegung und Entsorgung : siehe
Montageanleitung
Informationen zu Einbau, Betrieb und Instandhaltung :
siehe Montageanleitung
Verwendete Gegenstände bei der Effizienz-Messung, die
nicht durch die Messkategorie beschrieben sind : -
SchallleistungspegelLWA7 : 56 dB(A) / 73 dB(A)
Hersteller: MAICO
DZS 35/84 B Axial-Wandventilator
Artikelnummer: 0094.0045
Menge: 1,000 Stck

**10.710 DZQ 35/4 Axial-Wandventilator Axial-Wandventilator mit quadratischer Wandplatte, DN350, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 2.950 m3/h / 5.840 m3/h
FördervolumenNenn : 1.990 m3/h / 4.250 m3/h (im opt.
Wirkungsgrad)
Druck pfs, Nenn : 75 Pa - 255 Pa (im opt. Wirkungsgrad)
Drehzahl nNenn : 1.460 1/min - 2.830 1/min (im opt.
Wirkungsgrad)
Drehzahl : 1.480 1/min / 2.927 1/min
Laufradtyp : axial
Drehzahlsteuerbar : +
Reversierbarkeit : +
Spannungsart : Drehstrom
Bemessungsspannung : 400 V
Netzfrequenz : 50 Hz
Nennleistung : 135 W / 810 W (im opt. Wirkungsgrad)
INenn : 0,4 A / 1,4 A (im opt. Wirkungsgrad)
IMax : 2 A
Schutzart : IP 55
Wärmeklasse : F
Polumschaltbar : +
Polanzahl bei hoher Drehzahl : 2
Polanzahl bei niedriger Drehzahl : 4
Netzzuleitung : 5 x 1,5 mm2
Einbauort : Wand / Decke
Einbauart : Aufputz
Einbaulage : waagerecht / senkrecht
Material : Stahlblech, verzinkt
Farbe : silber
Gewicht : 12,67 kg
Gewicht mit Verpackung : 14,47 kg
Nennweite : 350 mm
Breite : 525 mm
Höhe : 525 mm
Tiefe : 283 mm
Breite mit Verpackung : 540 mm
Höhe mit Verpackung : 540 mm
Tiefe mit Verpackung : 400 mm
Fördermitteltemperatur bei Nennstrom : -20  C bis 60  C
Fördermitteltemperatur bei IMax : -20  C bis 60  C
Verpackungseinheit : 1 Stück
Sortiment : C
GTIN (EAN) : 4012799830665
Technische Daten nach ErP im Best Efficiency Point
(BEP)
Gesamteffizienz e : 37,2 %
Messkategorie : A
Effizienzkategorie : statisch
Effizienzgrad N : 44,1
VSD erforderlich : nein
Herstellungsjahr : siehe Typenschild
Herstellername / Amtliche Registriernummer /
Niederlassungsort des Herstellers : Maico
Elektroapparate-Fabrik GmbH / Registergericht
Freiburg, HRB 601233 / Villingen-Schwenningen
Art.-Nr. : 0083.0066
PBEP / FördervolumenBEP / Pfs, BEP : 0,81 kW / 4.250
m3/h / 255 Pa
nBEP : 2.830 1/min
spezifisches Verhältnis : ca. 1
Informationen zur Zerlegung und Entsorgung : siehe
Montageanleitung
Informationen zu Einbau, Betrieb und Instandhaltung :
siehe Montageanleitung
Verwendete Gegenstände bei der Effizienz-Messung, die
nicht durch die Messkategorie beschrieben sind : -
SchallleistungspegelLWA7 : 73 dB(A) / 90 dB(A)
Technische Daten nach ErP im Best Efficiency Point
(BEP)
Gesamteffizienz e : 37,2 %
Messkategorie : A
Effizienzkategorie : statisch
Effizienzgrad N : 44,1
VSD erforderlich : nein
Herstellungsjahr : siehe Typenschild
Herstellername / Amtliche Registriernummer /
Niederlassungsort des Herstellers : Maico
Elektroapparate-Fabrik GmbH / Registergericht
Freiburg, HRB 601233 / Villingen-Schwenningen
Art.-Nr. : 0083.0066
PBEP / FördervolumenBEP / Pfs, BEP : 0,81 kW / 4.250
m3/h / 255 Pa
nBEP : 2.830 1/min
spezifisches Verhältnis : ca. 1
Informationen zur Zerlegung und Entsorgung : siehe
Montageanleitung
Informationen zu Einbau, Betrieb und Instandhaltung :
siehe Montageanleitung
Verwendete Gegenstände bei der Effizienz-Messung, die
nicht durch die Messkategorie beschrieben sind : -
SchallleistungspegelLWA7 : 73 dB(A) / 90 dB(A)
Hersteller: MAICO
DZQ 35/42 B Axial-Wandventilator
Artikelnummer: 0083.0066
Menge: 1,000 Stck

**10.711 DZS 35/4 Axial-Wandventilator Axial-Wandventilator mit Stahlwandring, DN350, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 2.950 m3/h / 5.840 m3/h
FördervolumenNenn : 1.990 m3/h / 4.250 m3/h (im opt.
Wirkungsgrad)
Druck pfs, Nenn : 75 Pa - 255 Pa (im opt. Wirkungsgrad)
Drehzahl nNenn : 1.460 1/min - 2.830 1/min (im opt.
Wirkungsgrad)
Drehzahl : 1.480 1/min / 2.927 1/min
Laufradtyp : axial
Drehzahlsteuerbar : +
Reversierbarkeit : +
Spannungsart : Drehstrom
Bemessungsspannung : 400 V
Netzfrequenz : 50 Hz
Nennleistung : 135 W / 810 W (im opt. Wirkungsgrad)
INenn : 0,4 A / 1,4 A (im opt. Wirkungsgrad)
IMax : 2 A
Schutzart : IP 55
Wärmeklasse : F
Polumschaltbar : +
Polanzahl bei hoher Drehzahl : 2
Polanzahl bei niedriger Drehzahl : 4
Netzzuleitung : 5 x 1,5 mm2
Einbauort : Wand / Decke
Einbauart : Aufputz
Einbaulage : waagerecht / senkrecht
Material : Stahlblech, verzinkt
Farbe : silber
Gewicht : 10,45 kg
Gewicht mit Verpackung : 13,07 kg
Nennweite : 350 mm
Breite : 525 mm
Höhe : 525 mm
Tiefe : 287 mm
Breite mit Verpackung : 610 mm
Höhe mit Verpackung : 610 mm
Tiefe mit Verpackung : 400 mm
Fördermitteltemperatur bei Nennstrom : -20  C bis 60  C
Fördermitteltemperatur bei IMax : -20  C bis 60  C
Verpackungseinheit : 1 Stück
Sortiment : C
GTIN (EAN) : 4012799940654
Technische Daten nach ErP im Best Efficiency Point
(BEP)
Gesamteffizienz e : 37,2 %
Messkategorie : A
Effizienzkategorie : statisch
Effizienzgrad N : 44,1
VSD erforderlich : nein
Herstellungsjahr : siehe Typenschild
Herstellername / Amtliche Registriernummer /
Niederlassungsort des Herstellers : Maico
Elektroapparate-Fabrik GmbH / Registergericht
Freiburg, HRB 601233 / Villingen-Schwenningen
Art.-Nr. : 0094.0065
PBEP / FördervolumenBEP / Pfs, BEP : 0,81 kW / 4.250
m3/h / 255 Pa
nBEP : 2.830 1/min
spezifisches Verhältnis : ca. 1
Informationen zur Zerlegung und Entsorgung : siehe
Montageanleitung
Informationen zu Einbau, Betrieb und Instandhaltung :
siehe Montageanleitung
Verwendete Gegenstände bei der Effizienz-Messung, die
nicht durch die Messkategorie beschrieben sind : -
SchallleistungspegelLWA7 : 73 dB(A) / 90 dB(A)
Technische Daten nach ErP im Best Efficiency Point
(BEP)
Gesamteffizienz e : 37,2 %
Messkategorie : A
Effizienzkategorie : statisch
Effizienzgrad N : 44,1
VSD erforderlich : nein
Herstellungsjahr : siehe Typenschild
Herstellername / Amtliche Registriernummer /
Niederlassungsort des Herstellers : Maico
Elektroapparate-Fabrik GmbH / Registergericht
Freiburg, HRB 601233 / Villingen-Schwenningen
Art.-Nr. : 0094.0065
PBEP / FördervolumenBEP / Pfs, BEP : 0,81 kW / 4.250
m3/h / 255 Pa
nBEP : 2.830 1/min
spezifisches Verhältnis : ca. 1
Informationen zur Zerlegung und Entsorgung : siehe
Montageanleitung
Informationen zu Einbau, Betrieb und Instandhaltung :
siehe Montageanleitung
Verwendete Gegenstände bei der Effizienz-Messung, die
nicht durch die Messkategorie beschrieben sind : -
SchallleistungspegelLWA7 : 73 dB(A) / 90 dB(A)
Hersteller: MAICO
DZS 35/42 B Axial-Wandventilator
Artikelnummer: 0094.0065
Menge: 1,000 Stck

**10.712 EZQ 40/6 Axial-Wandventilator Axial-Wandventilator mit quadratischer Wandplatte, DN400, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 2.600 m3/h
Drehzahl : 935 1/min
Laufradtyp : axial
Drehzahlsteuerbar : +
Reversierbarkeit : +
Spannungsart : Wechselstrom
Bemessungsspannung : 230 V
Netzfrequenz : 50 Hz
Nennleistung : 100 W
INenn : 0,5 A
IMax : 0,5 A
Schutzart : IP 55
Wärmeklasse : B
Polumschaltbar : -
Einbauort : Wand / Decke
Einbauart : Aufputz
Einbaulage : waagerecht / senkrecht
Material : Stahlblech, verzinkt
Farbe : silber
Gewicht : 11,13 kg
Gewicht mit Verpackung : 13,64 kg
Nennweite : 400 mm
Breite : 580 mm
Höhe : 580 mm
Tiefe : 266 mm
Breite mit Verpackung : 610 mm
Höhe mit Verpackung : 610 mm
Tiefe mit Verpackung : 400 mm
Fördermitteltemperatur bei Nennstrom : 50  C
Fördermitteltemperatur bei IMax : -20  C bis 60  C
Verpackungseinheit : 1 Stück
Sortiment : C
GTIN (EAN) : 4012799831105
Hersteller: MAICO
EZQ 40/6 B Axial-Wandventilator
Artikelnummer: 0083.0110
Menge: 1,000 Stck

**10.713 EZS 40/6 Axial-Wandventilator Axial-Wandventilator mit Stahlwandring, DN400, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 2.600 m3/h
Drehzahl : 935 1/min
Laufradtyp : axial
Drehzahlsteuerbar : +
Reversierbarkeit : +
Spannungsart : Wechselstrom
Bemessungsspannung : 230 V
Netzfrequenz : 50 Hz
Nennleistung : 100 W
INenn : 0,5 A
IMax : 0,5 A
Schutzart : IP 55
Wärmeklasse : B
Polumschaltbar : -
Einbauort : Wand / Decke
Einbauart : Aufputz
Einbaulage : waagerecht / senkrecht
Material : Stahlblech, verzinkt
Farbe : silber
Gewicht : 8,22 kg
Gewicht mit Verpackung : 11,02 kg
Nennweite : 400 mm
Breite : 580 mm
Höhe : 580 mm
Tiefe : 275 mm
Breite mit Verpackung : 615 mm
Höhe mit Verpackung : 615 mm
Tiefe mit Verpackung : 400 mm
Fördermitteltemperatur bei Nennstrom : 50  C
Fördermitteltemperatur bei IMax : -20  C bis 60  C
Verpackungseinheit : 1 Stück
Sortiment : C
GTIN (EAN) : 4012799940067
Hersteller: MAICO
EZS 40/6 B Axial-Wandventilator
Artikelnummer: 0094.0006
Menge: 1,000 Stck

**10.714 EZQ 40/4 Axial-Wandventilator Axial-Wandventilator mit quadratischer Wandplatte, DN400, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 4.350 m3/h
FördervolumenNenn : 3.060 m3/h (im opt. Wirkungsgrad)
Druck pfs, Nenn : 88 Pa (im opt. Wirkungsgrad)
Drehzahl nNenn : 1.380 1/min (im opt. Wirkungsgrad)
Drehzahl : 1.426 1/min
Laufradtyp : axial
Drehzahlsteuerbar : +
Reversierbarkeit : +
Spannungsart : Wechselstrom
Bemessungsspannung : 230 V
Netzfrequenz : 50 Hz
Nennleistung : 249 W (im opt. Wirkungsgrad)
INenn : 1,1 A (im opt. Wirkungsgrad)
IMax : 1,5 A
Schutzart : IP 55
Wärmeklasse : F
Polumschaltbar : -
Einbauort : Wand / Decke
Einbauart : Aufputz
Einbaulage : waagerecht / senkrecht
Material : Stahlblech, verzinkt
Farbe : silber
Gewicht : 11,23 kg
Gewicht mit Verpackung : 13,73 kg
Nennweite : 400 mm
Breite : 580 mm
Höhe : 580 mm
Tiefe : 266 mm
Breite mit Verpackung : 600 mm
Höhe mit Verpackung : 600 mm
Tiefe mit Verpackung : 400 mm
Fördermitteltemperatur bei Nennstrom : 60  C
Fördermitteltemperatur bei IMax : -20  C bis 60  C
Verpackungseinheit : 1 Stück
Sortiment : C
GTIN (EAN) : 4012799831150
Technische Daten nach ErP im Best Efficiency Point
(BEP)
Gesamteffizienz e : 30 %
Messkategorie : A
Effizienzkategorie : statisch
Effizienzgrad N : 40,2
VSD erforderlich : nein
Herstellungsjahr : siehe Typenschild
Herstellername / Amtliche Registriernummer /
Niederlassungsort des Herstellers : Maico
Elektroapparate-Fabrik GmbH / Registergericht
Freiburg, HRB 601233 / Villingen-Schwenningen
Art.-Nr. : 0083.0115
PBEP / FördervolumenBEP / Pfs, BEP : 0,249 kW / 3.060
m3/h / 88 Pa
nBEP : 1.380 1/min
spezifisches Verhältnis : ca. 1
Informationen zur Zerlegung und Entsorgung : siehe
Montageanleitung
Informationen zu Einbau, Betrieb und Instandhaltung :
siehe Montageanleitung
Verwendete Gegenstände bei der Effizienz-Messung, die
nicht durch die Messkategorie beschrieben sind : -
SchallleistungspegelLWA7 : 81 dB(A)
Technische Daten nach ErP im Best Efficiency Point
(BEP)
Gesamteffizienz e : 30 %
Messkategorie : A
Effizienzkategorie : statisch
Effizienzgrad N : 40,2
VSD erforderlich : nein
Herstellungsjahr : siehe Typenschild
Herstellername / Amtliche Registriernummer /
Niederlassungsort des Herstellers : Maico
Elektroapparate-Fabrik GmbH / Registergericht
Freiburg, HRB 601233 / Villingen-Schwenningen
Art.-Nr. : 0083.0115
PBEP / FördervolumenBEP / Pfs, BEP : 0,249 kW / 3.060
m3/h / 88 Pa
nBEP : 1.380 1/min
spezifisches Verhältnis : ca. 1
Informationen zur Zerlegung und Entsorgung : siehe
Montageanleitung
Informationen zu Einbau, Betrieb und Instandhaltung :
siehe Montageanleitung
Verwendete Gegenstände bei der Effizienz-Messung, die
nicht durch die Messkategorie beschrieben sind : -
SchallleistungspegelLWA7 : 81 dB(A)
Hersteller: MAICO
EZQ 40/4 B Axial-Wandventilator
Artikelnummer: 0083.0115
Menge: 1,000 Stck

**10.715 EZS 40/4 Axial-Wandventilator Axial-Wandventilator mit Stahlwandring, DN400, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 4.350 m3/h
FördervolumenNenn : 3.060 m3/h (im opt. Wirkungsgrad)
Druck pfs, Nenn : 88 Pa (im opt. Wirkungsgrad)
Drehzahl nNenn : 1.380 1/min (im opt. Wirkungsgrad)
Drehzahl : 1.426 1/min
Laufradtyp : axial
Drehzahlsteuerbar : +
Reversierbarkeit : +
Spannungsart : Wechselstrom
Bemessungsspannung : 230 V
Netzfrequenz : 50 Hz
Nennleistung : 249 W (im opt. Wirkungsgrad)
INenn : 1,1 A (im opt. Wirkungsgrad)
IMax : 1,5 A
Schutzart : IP 55
Wärmeklasse : F
Polumschaltbar : -
Einbauort : Wand / Decke
Einbauart : Aufputz
Einbaulage : waagerecht / senkrecht
Material : Stahlblech, verzinkt
Farbe : silber
Gewicht : 8,27 kg
Gewicht mit Verpackung : 11,08 kg
Nennweite : 400 mm
Breite : 580 mm
Höhe : 580 mm
Tiefe : 275 mm
Breite mit Verpackung : 615 mm
Höhe mit Verpackung : 615 mm
Tiefe mit Verpackung : 400 mm
Fördermitteltemperatur bei Nennstrom : 60  C
Fördermitteltemperatur bei IMax : -20  C bis 60  C
Verpackungseinheit : 1 Stück
Sortiment : C
GTIN (EAN) : 4012799940098
Technische Daten nach ErP im Best Efficiency Point
(BEP)
Gesamteffizienz e : 30 %
Messkategorie : A
Effizienzkategorie : statisch
Effizienzgrad N : 40,2
VSD erforderlich : nein
Herstellungsjahr : siehe Typenschild
Herstellername / Amtliche Registriernummer /
Niederlassungsort des Herstellers : Maico
Elektroapparate-Fabrik GmbH / Registergericht
Freiburg, HRB 601233 / Villingen-Schwenningen
Art.-Nr. : 0094.0009
PBEP / FördervolumenBEP / Pfs, BEP : 0,249 kW / 3.060
m3/h / 88 Pa
nBEP : 1.380 1/min
spezifisches Verhältnis : ca. 1
Informationen zur Zerlegung und Entsorgung : siehe
Montageanleitung
Informationen zu Einbau, Betrieb und Instandhaltung :
siehe Montageanleitung
Verwendete Gegenstände bei der Effizienz-Messung, die
nicht durch die Messkategorie beschrieben sind : -
SchallleistungspegelLWA7 : 81 dB(A)
Technische Daten nach ErP im Best Efficiency Point
(BEP)
Gesamteffizienz e : 30 %
Messkategorie : A
Effizienzkategorie : statisch
Effizienzgrad N : 40,2
VSD erforderlich : nein
Herstellungsjahr : siehe Typenschild
Herstellername / Amtliche Registriernummer /
Niederlassungsort des Herstellers : Maico
Elektroapparate-Fabrik GmbH / Registergericht
Freiburg, HRB 601233 / Villingen-Schwenningen
Art.-Nr. : 0094.0009
PBEP / FördervolumenBEP / Pfs, BEP : 0,249 kW / 3.060
m3/h / 88 Pa
nBEP : 1.380 1/min
spezifisches Verhältnis : ca. 1
Informationen zur Zerlegung und Entsorgung : siehe
Montageanleitung
Informationen zu Einbau, Betrieb und Instandhaltung :
siehe Montageanleitung
Verwendete Gegenstände bei der Effizienz-Messung, die
nicht durch die Messkategorie beschrieben sind : -
SchallleistungspegelLWA7 : 81 dB(A)
Hersteller: MAICO
EZS 40/4 B Axial-Wandventilator
Artikelnummer: 0094.0009
Menge: 1,000 Stck

**10.716 DZQ 40/8 Axial-Wandventilator Axial-Wandventilator mit quadratischer Wandplatte, DN400, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 2.050 m3/h
Drehzahl : 715 1/min
Laufradtyp : axial
Drehzahlsteuerbar : +
Reversierbarkeit : +
Spannungsart : Drehstrom
Bemessungsspannung : 400 V
Netzfrequenz : 50 Hz
Nennleistung : 75 W
INenn : 0,2 A
IMax : 0,2 A
Schutzart : IP 55
Wärmeklasse : B
Polumschaltbar : -
Netzzuleitung : 7 x 1,5 mm2
Einbauort : Wand / Decke
Einbauart : Aufputz
Einbaulage : waagerecht / senkrecht
Material : Stahlblech, verzinkt
Farbe : silber
Gewicht : 11,22 kg
Gewicht mit Verpackung : 12,72 kg
Nennweite : 400 mm
Breite : 580 mm
Höhe : 580 mm
Tiefe : 246 mm
Breite mit Verpackung : 610 mm
Höhe mit Verpackung : 610 mm
Tiefe mit Verpackung : 400 mm
Fördermitteltemperatur bei Nennstrom : 60  C
Fördermitteltemperatur bei IMax : -20  C bis 60  C
Verpackungseinheit : 1 Stück
Sortiment : C
GTIN (EAN) : 4012799831259
Hersteller: MAICO
DZQ 40/8 B Axial-Wandventilator
Artikelnummer: 0083.0125
Menge: 1,000 Stck

**10.717 DZS 40/8 Axial-Wandventilator Axial-Wandventilator mit Stahlwandring, DN400, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 2.050 m3/h
Drehzahl : 715 1/min
Laufradtyp : axial
Drehzahlsteuerbar : +
Reversierbarkeit : +
Spannungsart : Drehstrom
Bemessungsspannung : 400 V
Netzfrequenz : 50 Hz
Nennleistung : 75 W
INenn : 0,2 A
IMax : 0,2 A
Schutzart : IP 55
Wärmeklasse : B
Polumschaltbar : -
Netzzuleitung : 7 x 1,5 mm2
Einbauort : Wand / Decke
Einbauart : Aufputz
Einbaulage : waagerecht / senkrecht
Material : Stahlblech, verzinkt
Farbe : silber
Gewicht : 12,8 kg
Gewicht mit Verpackung : 12,88 kg
Nennweite : 400 mm
Breite : 580 mm
Höhe : 580 mm
Tiefe : 255 mm
Breite mit Verpackung : 730 mm
Höhe mit Verpackung : 730 mm
Tiefe mit Verpackung : 430 mm
Fördermitteltemperatur bei Nennstrom : 60  C
Fördermitteltemperatur bei IMax : -20  C bis 60  C
Verpackungseinheit : 1 Stück
Sortiment : C
GTIN (EAN) : 4012799940203
Hersteller: MAICO
DZS 40/8 B Axial-Wandventilator
Artikelnummer: 0094.0020
Menge: 1,000 Stck

**10.718 DZQ 40/6 Axial-Wandventilator Axial-Wandventilator mit quadratischer Wandplatte, DN400, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 2.500 m3/h
Drehzahl : 930 1/min
Laufradtyp : axial
Drehzahlsteuerbar : +
Reversierbarkeit : +
Spannungsart : Drehstrom
Bemessungsspannung : 400 V
Netzfrequenz : 50 Hz
Nennleistung : 110 W
INenn : 0,3 A
IMax : 0,3 A
Schutzart : IP 55
Wärmeklasse : B
Polumschaltbar : -
Netzzuleitung : 7 x 1,5 mm2
Einbauort : Wand / Decke
Einbauart : Aufputz
Einbaulage : waagerecht / senkrecht
Material : Stahlblech, verzinkt
Farbe : silber
Gewicht : 11,01 kg
Gewicht mit Verpackung : 13,52 kg
Nennweite : 400 mm
Breite : 580 mm
Höhe : 580 mm
Tiefe : 266 mm
Breite mit Verpackung : 610 mm
Höhe mit Verpackung : 610 mm
Tiefe mit Verpackung : 400 mm
Fördermitteltemperatur bei Nennstrom : 60  C
Fördermitteltemperatur bei IMax : -20  C bis 60  C
Verpackungseinheit : 1 Stück
Sortiment : C
GTIN (EAN) : 4012799831266
Hersteller: MAICO
DZQ 40/6 B Axial-Wandventilator
Artikelnummer: 0083.0126
Menge: 1,000 Stck

**10.719 DZS 40/6 Axial-Wandventilator Axial-Wandventilator mit Stahlwandring, DN400, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 2.500 m3/h
Drehzahl : 930 1/min
Laufradtyp : axial
Drehzahlsteuerbar : +
Reversierbarkeit : +
Spannungsart : Drehstrom
Bemessungsspannung : 400 V
Netzfrequenz : 50 Hz
Nennleistung : 110 W
INenn : 0,3 A
IMax : 0,3 A
Schutzart : IP 55
Wärmeklasse : B
Polumschaltbar : -
Netzzuleitung : 7 x 1,5 mm2
Einbauort : Wand / Decke
Einbauart : Aufputz
Einbaulage : waagerecht / senkrecht
Material : Stahlblech, verzinkt
Farbe : silber
Gewicht : 8,19 kg
Gewicht mit Verpackung : 10,98 kg
Nennweite : 400 mm
Breite : 580 mm
Höhe : 580 mm
Tiefe : 275 mm
Breite mit Verpackung : 615 mm
Höhe mit Verpackung : 615 mm
Tiefe mit Verpackung : 400 mm
Fördermitteltemperatur bei Nennstrom : 60  C
Fördermitteltemperatur bei IMax : -20  C bis 60  C
Verpackungseinheit : 1 Stück
Sortiment : C
GTIN (EAN) : 4012799940210
Hersteller: MAICO
DZS 40/6 B Axial-Wandventilator
Artikelnummer: 0094.0021
Menge: 1,000 Stck

**10.720 DZQ 40/4 Axial-Wandventilator Axial-Wandventilator mit quadratischer Wandplatte, DN400, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 4.260 m3/h
FördervolumenNenn : 3.080 m3/h (im opt. Wirkungsgrad)
Druck pfs, Nenn : 85 Pa (im opt. Wirkungsgrad)
Drehzahl nNenn : 1.375 1/min (im opt. Wirkungsgrad)
Drehzahl : 1.415 1/min
Laufradtyp : axial
Drehzahlsteuerbar : +
Reversierbarkeit : +
Spannungsart : Drehstrom
Bemessungsspannung : 400 V
Netzfrequenz : 50 Hz
Nennleistung : 240 W (im opt. Wirkungsgrad)
INenn : 0,6 A (im opt. Wirkungsgrad)
IMax : 0,7 A
Schutzart : IP 55
Wärmeklasse : B
Polumschaltbar : -
Netzzuleitung : 7 x 1,5 mm2
Einbauort : Wand / Decke
Einbauart : Aufputz
Einbaulage : waagerecht / senkrecht
Material : Stahlblech, verzinkt
Farbe : silber
Gewicht : 11,13 kg
Gewicht mit Verpackung : 13,63 kg
Nennweite : 400 mm
Breite : 580 mm
Höhe : 580 mm
Tiefe : 266 mm
Breite mit Verpackung : 610 mm
Höhe mit Verpackung : 610 mm
Tiefe mit Verpackung : 400 mm
Fördermitteltemperatur bei Nennstrom : 60  C
Fördermitteltemperatur bei IMax : -20  C bis 60  C
Verpackungseinheit : 1 Stück
Sortiment : C
GTIN (EAN) : 4012799831273
Technische Daten nach ErP im Best Efficiency Point
(BEP)
Gesamteffizienz e : 30,3 %
Messkategorie : A
Effizienzkategorie : statisch
Effizienzgrad N : 40,5
VSD erforderlich : nein
Herstellungsjahr : siehe Typenschild
Herstellername / Amtliche Registriernummer /
Niederlassungsort des Herstellers : Maico
Elektroapparate-Fabrik GmbH / Registergericht
Freiburg, HRB 601233 / Villingen-Schwenningen
Art.-Nr. : 0083.0127
PBEP / FördervolumenBEP / Pfs, BEP : 0,24 kW / 3.080
m3/h / 85 Pa
nBEP : 1.375 1/min
spezifisches Verhältnis : ca. 1
Informationen zur Zerlegung und Entsorgung : siehe
Montageanleitung
Informationen zu Einbau, Betrieb und Instandhaltung :
siehe Montageanleitung
Verwendete Gegenstände bei der Effizienz-Messung, die
nicht durch die Messkategorie beschrieben sind : -
SchallleistungspegelLWA7 : 73 dB(A)
Technische Daten nach ErP im Best Efficiency Point
(BEP)
Gesamteffizienz e : 30,3 %
Messkategorie : A
Effizienzkategorie : statisch
Effizienzgrad N : 40,5
VSD erforderlich : nein
Herstellungsjahr : siehe Typenschild
Herstellername / Amtliche Registriernummer /
Niederlassungsort des Herstellers : Maico
Elektroapparate-Fabrik GmbH / Registergericht
Freiburg, HRB 601233 / Villingen-Schwenningen
Art.-Nr. : 0083.0127
PBEP / FördervolumenBEP / Pfs, BEP : 0,24 kW / 3.080
m3/h / 85 Pa
nBEP : 1.375 1/min
spezifisches Verhältnis : ca. 1
Informationen zur Zerlegung und Entsorgung : siehe
Montageanleitung
Informationen zu Einbau, Betrieb und Instandhaltung :
siehe Montageanleitung
Verwendete Gegenstände bei der Effizienz-Messung, die
nicht durch die Messkategorie beschrieben sind : -
SchallleistungspegelLWA7 : 73 dB(A)
Hersteller: MAICO
DZQ 40/4 B Axial-Wandventilator
Artikelnummer: 0083.0127
Menge: 1,000 Stck

**10.721 DZS 40/4 Axial-Wandventilator Axial-Wandventilator mit Stahlwandring, DN400, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 4.260 m3/h
FördervolumenNenn : 3.080 m3/h (im opt. Wirkungsgrad)
Druck pfs, Nenn : 85 Pa (im opt. Wirkungsgrad)
Drehzahl nNenn : 1.375 1/min (im opt. Wirkungsgrad)
Drehzahl : 1.415 1/min
Laufradtyp : axial
Drehzahlsteuerbar : +
Reversierbarkeit : +
Spannungsart : Drehstrom
Bemessungsspannung : 400 V
Netzfrequenz : 50 Hz
Nennleistung : 240 W (im opt. Wirkungsgrad)
INenn : 0,6 A (im opt. Wirkungsgrad)
IMax : 0,7 A
Schutzart : IP 55
Wärmeklasse : B
Polumschaltbar : -
Netzzuleitung : 7 x 1,5 mm2
Einbauort : Wand / Decke
Einbauart : Aufputz
Einbaulage : waagerecht / senkrecht
Material : Stahlblech, verzinkt
Farbe : silber
Gewicht : 8,15 kg
Gewicht mit Verpackung : 10,84 kg
Nennweite : 400 mm
Breite : 580 mm
Höhe : 580 mm
Tiefe : 275 mm
Breite mit Verpackung : 615 mm
Höhe mit Verpackung : 615 mm
Tiefe mit Verpackung : 400 mm
Fördermitteltemperatur bei Nennstrom : 60  C
Fördermitteltemperatur bei IMax : -20  C bis 60  C
Verpackungseinheit : 1 Stück
Sortiment : C
GTIN (EAN) : 4012799940227
Technische Daten nach ErP im Best Efficiency Point
(BEP)
Gesamteffizienz e : 30,3 %
Messkategorie : A
Effizienzkategorie : statisch
Effizienzgrad N : 40,5
VSD erforderlich : nein
Herstellungsjahr : siehe Typenschild
Herstellername / Amtliche Registriernummer /
Niederlassungsort des Herstellers : Maico
Elektroapparate-Fabrik GmbH / Registergericht
Freiburg, HRB 601233 / Villingen-Schwenningen
Art.-Nr. : 0094.0022
PBEP / FördervolumenBEP / Pfs, BEP : 0,24 kW / 3.080
m3/h / 85 Pa
nBEP : 1.375 1/min
spezifisches Verhältnis : ca. 1
Informationen zur Zerlegung und Entsorgung : siehe
Montageanleitung
Informationen zu Einbau, Betrieb und Instandhaltung :
siehe Montageanleitung
Verwendete Gegenstände bei der Effizienz-Messung, die
nicht durch die Messkategorie beschrieben sind : -
SchallleistungspegelLWA7 : 73 dB(A)
Technische Daten nach ErP im Best Efficiency Point
(BEP)
Gesamteffizienz e : 30,3 %
Messkategorie : A
Effizienzkategorie : statisch
Effizienzgrad N : 40,5
VSD erforderlich : nein
Herstellungsjahr : siehe Typenschild
Herstellername / Amtliche Registriernummer /
Niederlassungsort des Herstellers : Maico
Elektroapparate-Fabrik GmbH / Registergericht
Freiburg, HRB 601233 / Villingen-Schwenningen
Art.-Nr. : 0094.0022
PBEP / FördervolumenBEP / Pfs, BEP : 0,24 kW / 3.080
m3/h / 85 Pa
nBEP : 1.375 1/min
spezifisches Verhältnis : ca. 1
Informationen zur Zerlegung und Entsorgung : siehe
Montageanleitung
Informationen zu Einbau, Betrieb und Instandhaltung :
siehe Montageanleitung
Verwendete Gegenstände bei der Effizienz-Messung, die
nicht durch die Messkategorie beschrieben sind : -
SchallleistungspegelLWA7 : 73 dB(A)
Hersteller: MAICO
DZS 40/4 B Axial-Wandventilator
Artikelnummer: 0094.0022
Menge: 1,000 Stck

**10.722 DZQ 40/2 Axial-Wandventilator Axial-Wandventilator mit quadratischer Wandplatte, DN400, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 8.920 m3/h
FördervolumenNenn : 6.680 m3/h (im opt. Wirkungsgrad)
Druck pfs, Nenn : 360 Pa (im opt. Wirkungsgrad)
Drehzahl nNenn : 2.920 1/min (im opt. Wirkungsgrad)
Drehzahl : 2.949 1/min
Laufradtyp : axial
Drehzahlsteuerbar : -
Reversierbarkeit : +
Spannungsart : Drehstrom
Bemessungsspannung : 400 V
Netzfrequenz : 50 Hz
Nennleistung : 1.550 W (im opt. Wirkungsgrad)
INenn : 2,6 A (im opt. Wirkungsgrad)
IMax : 4,1 A
Schutzart : IP 55
Wärmeklasse : F
Polumschaltbar : -
Netzzuleitung : 7 x 1,5 mm2
Einbauort : Wand / Decke
Einbauart : Aufputz
Einbaulage : waagerecht / senkrecht
Material : Stahlblech, verzinkt
Farbe : silber
Gewicht : 22,91 kg
Gewicht mit Verpackung : 25,91 kg
Nennweite : 400 mm
Breite : 580 mm
Höhe : 580 mm
Tiefe : 336 mm
Breite mit Verpackung : 615 mm
Höhe mit Verpackung : 615 mm
Tiefe mit Verpackung : 400 mm
Fördermitteltemperatur bei Nennstrom : 60  C
Fördermitteltemperatur bei IMax : -20  C bis 60  C
Verpackungseinheit : 1 Stück
Sortiment : C
GTIN (EAN) : 4012799830610
Technische Daten nach ErP im Best Efficiency Point
(BEP)
Gesamteffizienz e : 43 %
Messkategorie : A
Effizienzkategorie : statisch
Effizienzgrad N : 48,1
VSD erforderlich : nein
Herstellungsjahr : siehe Typenschild
Herstellername / Amtliche Registriernummer /
Niederlassungsort des Herstellers : Maico
Elektroapparate-Fabrik GmbH / Registergericht
Freiburg, HRB 601233 / Villingen-Schwenningen
Art.-Nr. : 0083.0061
PBEP / FördervolumenBEP / Pfs, BEP : 1,555 kW / 6.680
m3/h / 360 Pa
nBEP : 2.920 1/min
spezifisches Verhältnis : ca. 1
Informationen zur Zerlegung und Entsorgung : siehe
Montageanleitung
Informationen zu Einbau, Betrieb und Instandhaltung :
siehe Montageanleitung
Verwendete Gegenstände bei der Effizienz-Messung, die
nicht durch die Messkategorie beschrieben sind : -
SchallleistungspegelLWA7 : 94 dB(A)
Technische Daten nach ErP im Best Efficiency Point
(BEP)
Gesamteffizienz e : 43 %
Messkategorie : A
Effizienzkategorie : statisch
Effizienzgrad N : 48,1
VSD erforderlich : nein
Herstellungsjahr : siehe Typenschild
Herstellername / Amtliche Registriernummer /
Niederlassungsort des Herstellers : Maico
Elektroapparate-Fabrik GmbH / Registergericht
Freiburg, HRB 601233 / Villingen-Schwenningen
Art.-Nr. : 0083.0061
PBEP / FördervolumenBEP / Pfs, BEP : 1,555 kW / 6.680
m3/h / 360 Pa
nBEP : 2.920 1/min
spezifisches Verhältnis : ca. 1
Informationen zur Zerlegung und Entsorgung : siehe
Montageanleitung
Informationen zu Einbau, Betrieb und Instandhaltung :
siehe Montageanleitung
Verwendete Gegenstände bei der Effizienz-Messung, die
nicht durch die Messkategorie beschrieben sind : -
SchallleistungspegelLWA7 : 94 dB(A)
Hersteller: MAICO
DZQ 40/2 B Axial-Wandventilator
Artikelnummer: 0083.0061
Menge: 1,000 Stck

**10.723 DZS 40/2 Axial-Wandventilator Axial-Wandventilator mit Stahlwandring, DN400, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 8.920 m3/h
FördervolumenNenn : 6.680 m3/h (im opt. Wirkungsgrad)
Druck pfs, Nenn : 360 Pa (im opt. Wirkungsgrad)
Drehzahl nNenn : 2.920 1/min (im opt. Wirkungsgrad)
Drehzahl : 2.949 1/min
Laufradtyp : axial
Drehzahlsteuerbar : -
Reversierbarkeit : +
Spannungsart : Drehstrom
Bemessungsspannung : 400 V
Netzfrequenz : 50 Hz
Nennleistung : 1.550 W (im opt. Wirkungsgrad)
INenn : 2,6 A (im opt. Wirkungsgrad)
IMax : 4,1 A
Schutzart : IP 55
Wärmeklasse : F
Polumschaltbar : -
Netzzuleitung : 7 x 1,5 mm2
Einbauort : Wand / Decke
Einbauart : Aufputz
Einbaulage : waagerecht / senkrecht
Material : Stahlblech, verzinkt
Farbe : silber
Gewicht : 19,52 kg
Gewicht mit Verpackung : 22,25 kg
Nennweite : 400 mm
Breite : 580 mm
Höhe : 580 mm
Tiefe : 345 mm
Breite mit Verpackung : 615 mm
Höhe mit Verpackung : 615 mm
Tiefe mit Verpackung : 400 mm
Fördermitteltemperatur bei Nennstrom : 60  C
Fördermitteltemperatur bei IMax : -20  C bis 60  C
Verpackungseinheit : 1 Stück
Sortiment : C
GTIN (EAN) : 4012799940616
Technische Daten nach ErP im Best Efficiency Point
(BEP)
Gesamteffizienz e : 43 %
Messkategorie : A
Effizienzkategorie : statisch
Effizienzgrad N : 48,1
VSD erforderlich : nein
Herstellungsjahr : siehe Typenschild
Herstellername / Amtliche Registriernummer /
Niederlassungsort des Herstellers : Maico
Elektroapparate-Fabrik GmbH / Registergericht
Freiburg, HRB 601233 / Villingen-Schwenningen
Art.-Nr. : 0094.0061
PBEP / FördervolumenBEP / Pfs, BEP : 1,555 kW / 6.680
m3/h / 360 Pa
nBEP : 2.920 1/min
spezifisches Verhältnis : ca. 1
Informationen zur Zerlegung und Entsorgung : siehe
Montageanleitung
Informationen zu Einbau, Betrieb und Instandhaltung :
siehe Montageanleitung
Verwendete Gegenstände bei der Effizienz-Messung, die
nicht durch die Messkategorie beschrieben sind : -
SchallleistungspegelLWA7 : 94 dB(A)
Technische Daten nach ErP im Best Efficiency Point
(BEP)
Gesamteffizienz e : 43 %
Messkategorie : A
Effizienzkategorie : statisch
Effizienzgrad N : 48,1
VSD erforderlich : nein
Herstellungsjahr : siehe Typenschild
Herstellername / Amtliche Registriernummer /
Niederlassungsort des Herstellers : Maico
Elektroapparate-Fabrik GmbH / Registergericht
Freiburg, HRB 601233 / Villingen-Schwenningen
Art.-Nr. : 0094.0061
PBEP / FördervolumenBEP / Pfs, BEP : 1,555 kW / 6.680
m3/h / 360 Pa
nBEP : 2.920 1/min
spezifisches Verhältnis : ca. 1
Informationen zur Zerlegung und Entsorgung : siehe
Montageanleitung
Informationen zu Einbau, Betrieb und Instandhaltung :
siehe Montageanleitung
Verwendete Gegenstände bei der Effizienz-Messung, die
nicht durch die Messkategorie beschrieben sind : -
SchallleistungspegelLWA7 : 94 dB(A)
Hersteller: MAICO
DZS 40/2 B Axial-Wandventilator
Artikelnummer: 0094.0061
Menge: 1,000 Stck

**10.724 DZQ 40/8 Axial-Wandventilator Axial-Wandventilator mit quadratischer Wandplatte, DN400, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 2.170 m3/h / 4.420 m3/h
FördervolumenNenn : 1.490 m3/h / 3.040 m3/h (im opt.
Wirkungsgrad)
Druck pfs, Nenn : 23 Pa - 96 Pa (im opt. Wirkungsgrad)
Drehzahl nNenn : 720 1/min - 1.430 1/min (im opt.
Wirkungsgrad)
Drehzahl : 731 1/min / 1.455 1/min
Laufradtyp : axial
Drehzahlsteuerbar : +
Reversierbarkeit : +
Spannungsart : Drehstrom
Bemessungsspannung : 400 V
Netzfrequenz : 50 Hz
Nennleistung : 45 W / 250 W (im opt. Wirkungsgrad)
INenn : 0,2 A / 0,55 A (im opt. Wirkungsgrad)
IMax : 0,8 A
Schutzart : IP 55
Wärmeklasse : B
Polumschaltbar : +
Polanzahl bei hoher Drehzahl : 4
Polanzahl bei niedriger Drehzahl : 8
Netzzuleitung : 5 x 1,5 mm2
Einbauort : Wand / Decke
Einbauart : Aufputz
Einbaulage : waagerecht / senkrecht
Material : Stahlblech, verzinkt
Farbe : silber
Gewicht : 13,89 kg
Gewicht mit Verpackung : 16,9 kg
Nennweite : 400 mm
Breite : 580 mm
Höhe : 580 mm
Tiefe : 292 mm
Breite mit Verpackung : 620 mm
Höhe mit Verpackung : 620 mm
Tiefe mit Verpackung : 400 mm
Fördermitteltemperatur bei Nennstrom : 60  C
Fördermitteltemperatur bei IMax : -20  C bis 60  C
Verpackungseinheit : 1 Stück
Sortiment : C
GTIN (EAN) : 4012799831556
Technische Daten nach ErP im Best Efficiency Point
(BEP)
Gesamteffizienz e : 32,6 %
Messkategorie : A
Effizienzkategorie : statisch
Effizienzgrad N : 42,7
VSD erforderlich : nein
Herstellungsjahr : siehe Typenschild
Herstellername / Amtliche Registriernummer /
Niederlassungsort des Herstellers : Maico
Elektroapparate-Fabrik GmbH / Registergericht
Freiburg, HRB 601233 / Villingen-Schwenningen
Art.-Nr. : 0083.0155
PBEP / FördervolumenBEP / Pfs, BEP : 0,25 kW / 3.040
m3/h / 96 Pa
nBEP : 1.430 1/min
spezifisches Verhältnis : ca. 1
Informationen zur Zerlegung und Entsorgung : siehe
Montageanleitung
Informationen zu Einbau, Betrieb und Instandhaltung :
siehe Montageanleitung
Verwendete Gegenstände bei der Effizienz-Messung, die
nicht durch die Messkategorie beschrieben sind : -
SchallleistungspegelLWA7 : 59 dB(A) / 75 dB(A)
Technische Daten nach ErP im Best Efficiency Point
(BEP)
Gesamteffizienz e : 32,6 %
Messkategorie : A
Effizienzkategorie : statisch
Effizienzgrad N : 42,7
VSD erforderlich : nein
Herstellungsjahr : siehe Typenschild
Herstellername / Amtliche Registriernummer /
Niederlassungsort des Herstellers : Maico
Elektroapparate-Fabrik GmbH / Registergericht
Freiburg, HRB 601233 / Villingen-Schwenningen
Art.-Nr. : 0083.0155
PBEP / FördervolumenBEP / Pfs, BEP : 0,25 kW / 3.040
m3/h / 96 Pa
nBEP : 1.430 1/min
spezifisches Verhältnis : ca. 1
Informationen zur Zerlegung und Entsorgung : siehe
Montageanleitung
Informationen zu Einbau, Betrieb und Instandhaltung :
siehe Montageanleitung
Verwendete Gegenstände bei der Effizienz-Messung, die
nicht durch die Messkategorie beschrieben sind : -
SchallleistungspegelLWA7 : 59 dB(A) / 75 dB(A)
Hersteller: MAICO
DZQ 40/84 B Axial-Wandventilator
Artikelnummer: 0083.0155
Menge: 1,000 Stck

**10.725 DZS 40/8 Axial-Wandventilator Axial-Wandventilator mit Stahlwandring, DN400, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 2.170 m3/h / 4.420 m3/h
FördervolumenNenn : 1.490 m3/h / 3.040 m3/h (im opt.
Wirkungsgrad)
Druck pfs, Nenn : 23 Pa - 96 Pa (im opt. Wirkungsgrad)
Drehzahl nNenn : 720 1/min - 1.430 1/min (im opt.
Wirkungsgrad)
Drehzahl : 731 1/min / 1.455 1/min
Laufradtyp : axial
Drehzahlsteuerbar : +
Reversierbarkeit : +
Spannungsart : Drehstrom
Bemessungsspannung : 400 V
Netzfrequenz : 50 Hz
Nennleistung : 45 W / 250 W (im opt. Wirkungsgrad)
INenn : 0,2 A / 0,55 A (im opt. Wirkungsgrad)
IMax : 0,8 A
Schutzart : IP 55
Wärmeklasse : B
Polumschaltbar : +
Polanzahl bei hoher Drehzahl : 4
Polanzahl bei niedriger Drehzahl : 8
Netzzuleitung : 5 x 1,5 mm2
Einbauort : Wand / Decke
Einbauart : Aufputz
Einbaulage : waagerecht / senkrecht
Material : Stahlblech, verzinkt
Farbe : silber
Gewicht : 15 kg
Gewicht mit Verpackung : 17,2 kg
Nennweite : 400 mm
Breite : 580 mm
Höhe : 580 mm
Tiefe : 301 mm
Breite mit Verpackung : 730 mm
Höhe mit Verpackung : 730 mm
Tiefe mit Verpackung : 430 mm
Fördermitteltemperatur bei Nennstrom : 60  C
Fördermitteltemperatur bei IMax : -20  C bis 60  C
Verpackungseinheit : 1 Stück
Sortiment : C
GTIN (EAN) : 4012799940494
Technische Daten nach ErP im Best Efficiency Point
(BEP)
Gesamteffizienz e : 32,6 %
Messkategorie : A
Effizienzkategorie : statisch
Effizienzgrad N : 42,7
VSD erforderlich : nein
Herstellungsjahr : siehe Typenschild
Herstellername / Amtliche Registriernummer /
Niederlassungsort des Herstellers : Maico
Elektroapparate-Fabrik GmbH / Registergericht
Freiburg, HRB 601233 / Villingen-Schwenningen
Art.-Nr. : 0094.0049
PBEP / FördervolumenBEP / Pfs, BEP : 0,25 kW / 3.040
m3/h / 96 Pa
nBEP : 1.430 1/min
spezifisches Verhältnis : ca. 1
Informationen zur Zerlegung und Entsorgung : siehe
Montageanleitung
Informationen zu Einbau, Betrieb und Instandhaltung :
siehe Montageanleitung
Verwendete Gegenstände bei der Effizienz-Messung, die
nicht durch die Messkategorie beschrieben sind : -
SchallleistungspegelLWA7 : 59 dB(A) / 75 dB(A)
Technische Daten nach ErP im Best Efficiency Point
(BEP)
Gesamteffizienz e : 32,6 %
Messkategorie : A
Effizienzkategorie : statisch
Effizienzgrad N : 42,7
VSD erforderlich : nein
Herstellungsjahr : siehe Typenschild
Herstellername / Amtliche Registriernummer /
Niederlassungsort des Herstellers : Maico
Elektroapparate-Fabrik GmbH / Registergericht
Freiburg, HRB 601233 / Villingen-Schwenningen
Art.-Nr. : 0094.0049
PBEP / FördervolumenBEP / Pfs, BEP : 0,25 kW / 3.040
m3/h / 96 Pa
nBEP : 1.430 1/min
spezifisches Verhältnis : ca. 1
Informationen zur Zerlegung und Entsorgung : siehe
Montageanleitung
Informationen zu Einbau, Betrieb und Instandhaltung :
siehe Montageanleitung
Verwendete Gegenstände bei der Effizienz-Messung, die
nicht durch die Messkategorie beschrieben sind : -
SchallleistungspegelLWA7 : 59 dB(A) / 75 dB(A)
Hersteller: MAICO
DZS 40/84 B Axial-Wandventilator
Artikelnummer: 0094.0049
Menge: 1,000 Stck

**10.726 DZQ 40/4 Axial-Wandventilator Axial-Wandventilator mit quadratischer Wandplatte, DN400, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 4.490 m3/h / 8.960 m3/h
FördervolumenNenn : 3.270 m3/h / 6.700 m3/h (im opt.
Wirkungsgrad)
Druck pfs, Nenn : 95 Pa - 350 Pa (im opt. Wirkungsgrad)
Drehzahl nNenn : 1.480 1/min - 2.920 1/min (im opt.
Wirkungsgrad)
Drehzahl : 1.518 1/min / 2.944 1/min
Laufradtyp : axial
Drehzahlsteuerbar : +
Reversierbarkeit : +
Spannungsart : Drehstrom
Bemessungsspannung : 400 V
Netzfrequenz : 50 Hz
Nennleistung : 245 W / 1.585 W (im opt. Wirkungsgrad)
INenn : 0,75 A / 2,6 A (im opt. Wirkungsgrad)
IMax : 4,3 A
Schutzart : IP 55
Wärmeklasse : F
Polumschaltbar : +
Polanzahl bei hoher Drehzahl : 2
Polanzahl bei niedriger Drehzahl : 4
Netzzuleitung : 5 x 1,5 mm2
Einbauort : Wand / Decke
Einbauart : Aufputz
Einbaulage : waagerecht / senkrecht
Material : Stahlblech, verzinkt
Farbe : silber
Gewicht : 22,42 kg
Gewicht mit Verpackung : 25,42 kg
Nennweite : 400 mm
Breite : 580 mm
Höhe : 580 mm
Tiefe : 336 mm
Breite mit Verpackung : 610 mm
Höhe mit Verpackung : 610 mm
Tiefe mit Verpackung : 400 mm
Fördermitteltemperatur bei Nennstrom : 60  C
Fördermitteltemperatur bei IMax : -20  C bis 60  C
Verpackungseinheit : 1 Stück
Sortiment : C
GTIN (EAN) : 4012799830672
Technische Daten nach ErP im Best Efficiency Point
(BEP)
Gesamteffizienz e : 41,1 %
Messkategorie : A
Effizienzkategorie : statisch
Effizienzgrad N : 46,2
VSD erforderlich : nein
Herstellungsjahr : siehe Typenschild
Herstellername / Amtliche Registriernummer /
Niederlassungsort des Herstellers : Maico
Elektroapparate-Fabrik GmbH / Registergericht
Freiburg, HRB 601233 / Villingen-Schwenningen
Art.-Nr. : 0083.0067
PBEP / FördervolumenBEP / Pfs, BEP : 1,585 kW / 6.700
m3/h / 350 Pa
nBEP : 2.920 1/min
spezifisches Verhältnis : ca. 1
Informationen zur Zerlegung und Entsorgung : siehe
Montageanleitung
Informationen zu Einbau, Betrieb und Instandhaltung :
siehe Montageanleitung
Verwendete Gegenstände bei der Effizienz-Messung, die
nicht durch die Messkategorie beschrieben sind : -
SchallleistungspegelLWA7 : 78 dB(A) / 94 dB(A)
Technische Daten nach ErP im Best Efficiency Point
(BEP)
Gesamteffizienz e : 41,1 %
Messkategorie : A
Effizienzkategorie : statisch
Effizienzgrad N : 46,2
VSD erforderlich : nein
Herstellungsjahr : siehe Typenschild
Herstellername / Amtliche Registriernummer /
Niederlassungsort des Herstellers : Maico
Elektroapparate-Fabrik GmbH / Registergericht
Freiburg, HRB 601233 / Villingen-Schwenningen
Art.-Nr. : 0083.0067
PBEP / FördervolumenBEP / Pfs, BEP : 1,585 kW / 6.700
m3/h / 350 Pa
nBEP : 2.920 1/min
spezifisches Verhältnis : ca. 1
Informationen zur Zerlegung und Entsorgung : siehe
Montageanleitung
Informationen zu Einbau, Betrieb und Instandhaltung :
siehe Montageanleitung
Verwendete Gegenstände bei der Effizienz-Messung, die
nicht durch die Messkategorie beschrieben sind : -
SchallleistungspegelLWA7 : 78 dB(A) / 94 dB(A)
Hersteller: MAICO
DZQ 40/42 B Axial-Wandventilator
Artikelnummer: 0083.0067
Menge: 1,000 Stck

**10.727 DZS 40/4 Axial-Wandventilator Axial-Wandventilator mit Stahlwandring, DN400, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 3.270 m3/h / 6.700 m3/h
FördervolumenNenn : 3.270 m3/h / 6.700 m3/h (im opt.
Wirkungsgrad)
Druck pfs, Nenn : 95 Pa - 350 Pa (im opt. Wirkungsgrad)
Drehzahl nNenn : 1.480 1/min - 2.920 1/min (im opt.
Wirkungsgrad)
Drehzahl : 1.518 1/min / 2.944 1/min
Laufradtyp : axial
Drehzahlsteuerbar : +
Reversierbarkeit : +
Spannungsart : Drehstrom
Bemessungsspannung : 400 V
Netzfrequenz : 50 Hz
Nennleistung : 245 W / 1.585 W (im opt. Wirkungsgrad)
INenn : 0,75 A / 2,6 A (im opt. Wirkungsgrad)
IMax : 4,3 A
Schutzart : IP 55
Wärmeklasse : F
Polumschaltbar : +
Polanzahl bei hoher Drehzahl : 2
Polanzahl bei niedriger Drehzahl : 4
Netzzuleitung : 5 x 1,5 mm2
Einbauort : Wand / Decke
Einbauart : Aufputz
Einbaulage : waagerecht / senkrecht
Material : Stahlblech, verzinkt
Farbe : silber
Gewicht : 19,52 kg
Gewicht mit Verpackung : 22,25 kg
Nennweite : 400 mm
Breite : 580 mm
Höhe : 580 mm
Tiefe : 345 mm
Breite mit Verpackung : 615 mm
Höhe mit Verpackung : 615 mm
Tiefe mit Verpackung : 400 mm
Fördermitteltemperatur bei Nennstrom : 60  C
Fördermitteltemperatur bei IMax : -20  C bis 60  C
Verpackungseinheit : 1 Stück
Sortiment : C
GTIN (EAN) : 4012799940661
Technische Daten nach ErP im Best Efficiency Point
(BEP)
Gesamteffizienz e : 41,1 %
Messkategorie : A
Effizienzkategorie : statisch
Effizienzgrad N : 46,2
VSD erforderlich : nein
Herstellungsjahr : siehe Typenschild
Herstellername / Amtliche Registriernummer /
Niederlassungsort des Herstellers : Maico
Elektroapparate-Fabrik GmbH / Registergericht
Freiburg, HRB 601233 / Villingen-Schwenningen
Art.-Nr. : 0094.0066
PBEP / FördervolumenBEP / Pfs, BEP : 1,585 kW / 6.700
m3/h / 350 Pa
nBEP : 2.920 1/min
spezifisches Verhältnis : ca. 1
Informationen zur Zerlegung und Entsorgung : siehe
Montageanleitung
Informationen zu Einbau, Betrieb und Instandhaltung :
siehe Montageanleitung
Verwendete Gegenstände bei der Effizienz-Messung, die
nicht durch die Messkategorie beschrieben sind : -
SchallleistungspegelLWA7 : 78 dB(A) / 94 dB(A)
Technische Daten nach ErP im Best Efficiency Point
(BEP)
Gesamteffizienz e : 41,1 %
Messkategorie : A
Effizienzkategorie : statisch
Effizienzgrad N : 46,2
VSD erforderlich : nein
Herstellungsjahr : siehe Typenschild
Herstellername / Amtliche Registriernummer /
Niederlassungsort des Herstellers : Maico
Elektroapparate-Fabrik GmbH / Registergericht
Freiburg, HRB 601233 / Villingen-Schwenningen
Art.-Nr. : 0094.0066
PBEP / FördervolumenBEP / Pfs, BEP : 1,585 kW / 6.700
m3/h / 350 Pa
nBEP : 2.920 1/min
spezifisches Verhältnis : ca. 1
Informationen zur Zerlegung und Entsorgung : siehe
Montageanleitung
Informationen zu Einbau, Betrieb und Instandhaltung :
siehe Montageanleitung
Verwendete Gegenstände bei der Effizienz-Messung, die
nicht durch die Messkategorie beschrieben sind : -
SchallleistungspegelLWA7 : 78 dB(A) / 94 dB(A)
Hersteller: MAICO
DZS 40/42 B Axial-Wandventilator
Artikelnummer: 0094.0066
Menge: 1,000 Stck

**10.728 EZQ 45/6 Axial-Wandventilator Axial-Wandventilator mit quadratischer Wandplatte, DN450, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 4.490 m3/h
FördervolumenNenn : 2.945 m3/h (im opt. Wirkungsgrad)
Druck pfs, Nenn : 66 Pa (im opt. Wirkungsgrad)
Drehzahl nNenn : 955 1/min (im opt. Wirkungsgrad)
Drehzahl : 971 1/min
Laufradtyp : axial
Drehzahlsteuerbar : -
Reversierbarkeit : +
Spannungsart : Wechselstrom
Bemessungsspannung : 230 V
Netzfrequenz : 50 Hz
Nennleistung : 185 W (im opt. Wirkungsgrad)
INenn : 1 A (im opt. Wirkungsgrad)
IMax : 1,3 A
Schutzart : IP 55
Wärmeklasse : B
Polumschaltbar : -
Einbauort : Wand / Decke
Einbauart : Aufputz
Einbaulage : waagerecht / senkrecht
Material : Stahlblech, verzinkt
Farbe : silber
Gewicht : 15,55 kg
Gewicht mit Verpackung : 18,56 kg
Nennweite : 450 mm
Breite : 630 mm
Höhe : 630 mm
Tiefe : 299 mm
Breite mit Verpackung : 670 mm
Höhe mit Verpackung : 670 mm
Tiefe mit Verpackung : 400 mm
Fördermitteltemperatur bei IMax : -20  C bis 60  C
Verpackungseinheit : 1 Stück
Sortiment : C
GTIN (EAN) : 4012799831006
Technische Daten nach ErP im Best Efficiency Point
(BEP)
Gesamteffizienz e : 29,2 %
Messkategorie : A
Effizienzkategorie : statisch
Effizienzgrad N : 40,1
VSD erforderlich : nein
Herstellungsjahr : siehe Typenschild
Herstellername / Amtliche Registriernummer /
Niederlassungsort des Herstellers : Maico
Elektroapparate-Fabrik GmbH / Registergericht
Freiburg, HRB 601233 / Villingen-Schwenningen
Art.-Nr. : 0083.0100
PBEP / FördervolumenBEP / Pfs, BEP : 0,185 kW / 2.945
m3/h / 66 Pa
nBEP : 955 1/min
spezifisches Verhältnis : ca. 1
Informationen zur Zerlegung und Entsorgung : siehe
Montageanleitung
Informationen zu Einbau, Betrieb und Instandhaltung :
siehe Montageanleitung
Verwendete Gegenstände bei der Effizienz-Messung, die
nicht durch die Messkategorie beschrieben sind : -
SchallleistungspegelLWA7 : 72 dB(A)
Technische Daten nach ErP im Best Efficiency Point
(BEP)
Gesamteffizienz e : 29,2 %
Messkategorie : A
Effizienzkategorie : statisch
Effizienzgrad N : 40,1
VSD erforderlich : nein
Herstellungsjahr : siehe Typenschild
Herstellername / Amtliche Registriernummer /
Niederlassungsort des Herstellers : Maico
Elektroapparate-Fabrik GmbH / Registergericht
Freiburg, HRB 601233 / Villingen-Schwenningen
Art.-Nr. : 0083.0100
PBEP / FördervolumenBEP / Pfs, BEP : 0,185 kW / 2.945
m3/h / 66 Pa
nBEP : 955 1/min
spezifisches Verhältnis : ca. 1
Informationen zur Zerlegung und Entsorgung : siehe
Montageanleitung
Informationen zu Einbau, Betrieb und Instandhaltung :
siehe Montageanleitung
Verwendete Gegenstände bei der Effizienz-Messung, die
nicht durch die Messkategorie beschrieben sind : -
SchallleistungspegelLWA7 : 72 dB(A)
Hersteller: MAICO
EZQ 45/6 B Axial-Wandventilator
Artikelnummer: 0083.0100
Menge: 1,000 Stck

**10.729 EZQ 45/4 Axial-Wandventilator Axial-Wandventilator mit quadratischer Wandplatte, DN450, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 6.650 m3/h
FördervolumenNenn : 4.620 m3/h (im opt. Wirkungsgrad)
Druck pfs, Nenn : 109 Pa (im opt. Wirkungsgrad)
Drehzahl nNenn : 1.315 1/min (im opt. Wirkungsgrad)
Drehzahl : 1.413 1/min
Laufradtyp : axial
Drehzahlsteuerbar : +
Reversierbarkeit : +
Spannungsart : Wechselstrom
Bemessungsspannung : 230 V
Netzfrequenz : 50 Hz
Nennleistung : 444 W (im opt. Wirkungsgrad)
INenn : 1,9 A (im opt. Wirkungsgrad)
IMax : 2,4 A
Schutzart : IP 55
Wärmeklasse : B
Polumschaltbar : -
Einbauort : Wand / Decke
Einbauart : Aufputz
Einbaulage : waagerecht / senkrecht
Material : Stahlblech, verzinkt
Farbe : silber
Gewicht : 15,86 kg
Gewicht mit Verpackung : 18,89 kg
Nennweite : 450 mm
Breite : 630 mm
Höhe : 630 mm
Tiefe : 299 mm
Breite mit Verpackung : 665 mm
Höhe mit Verpackung : 665 mm
Tiefe mit Verpackung : 400 mm
Fördermitteltemperatur bei IMax : -20  C bis 45  C
Verpackungseinheit : 1 Stück
Sortiment : C
GTIN (EAN) : 4012799831013
Technische Daten nach ErP im Best Efficiency Point
(BEP)
Gesamteffizienz e : 31,5 %
Messkategorie : A
Effizienzkategorie : statisch
Effizienzgrad N : 40,1
VSD erforderlich : nein
Herstellungsjahr : siehe Typenschild
Herstellername / Amtliche Registriernummer /
Niederlassungsort des Herstellers : Maico
Elektroapparate-Fabrik GmbH / Registergericht
Freiburg, HRB 601233 / Villingen-Schwenningen
Art.-Nr. : 0083.0101
PBEP / FördervolumenBEP / Pfs, BEP : 0,444 kW / 4.620
m3/h / 109 Pa
nBEP : 1.315 1/min
spezifisches Verhältnis : ca. 1
Informationen zur Zerlegung und Entsorgung : siehe
Montageanleitung
Informationen zu Einbau, Betrieb und Instandhaltung :
siehe Montageanleitung
Verwendete Gegenstände bei der Effizienz-Messung, die
nicht durch die Messkategorie beschrieben sind : -
SchallleistungspegelLWA7 : 82 dB(A)
Technische Daten nach ErP im Best Efficiency Point
(BEP)
Gesamteffizienz e : 31,5 %
Messkategorie : A
Effizienzkategorie : statisch
Effizienzgrad N : 40,1
VSD erforderlich : nein
Herstellungsjahr : siehe Typenschild
Herstellername / Amtliche Registriernummer /
Niederlassungsort des Herstellers : Maico
Elektroapparate-Fabrik GmbH / Registergericht
Freiburg, HRB 601233 / Villingen-Schwenningen
Art.-Nr. : 0083.0101
PBEP / FördervolumenBEP / Pfs, BEP : 0,444 kW / 4.620
m3/h / 109 Pa
nBEP : 1.315 1/min
spezifisches Verhältnis : ca. 1
Informationen zur Zerlegung und Entsorgung : siehe
Montageanleitung
Informationen zu Einbau, Betrieb und Instandhaltung :
siehe Montageanleitung
Verwendete Gegenstände bei der Effizienz-Messung, die
nicht durch die Messkategorie beschrieben sind : -
SchallleistungspegelLWA7 : 82 dB(A)
Hersteller: MAICO
EZQ 45/4 B Axial-Wandventilator
Artikelnummer: 0083.0101
Menge: 1,000 Stck

**10.730 DZQ 45/6 Axial-Wandventilator Axial-Wandventilator mit quadratischer Wandplatte, DN450, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 4.460 m3/h
FördervolumenNenn : 3.160 m3/h (im opt. Wirkungsgrad)
Druck pfs, Nenn : 60 Pa (im opt. Wirkungsgrad)
Drehzahl nNenn : 990 1/min (im opt. Wirkungsgrad)
Drehzahl : 1.015 1/min
Laufradtyp : axial
Drehzahlsteuerbar : +
Reversierbarkeit : +
Spannungsart : Drehstrom
Bemessungsspannung : 400 V
Netzfrequenz : 50 Hz
Nennleistung : 165 W (im opt. Wirkungsgrad)
INenn : 0,55 A (im opt. Wirkungsgrad)
IMax : 0,6 A
Schutzart : IP 55
Wärmeklasse : B
Polumschaltbar : -
Netzzuleitung : 7 x 1,5 mm2
Einbauort : Wand / Decke
Einbauart : Aufputz
Einbaulage : waagerecht / senkrecht
Material : Stahlblech, verzinkt
Farbe : silber
Gewicht : 20,48 kg
Gewicht mit Verpackung : 23,53 kg
Nennweite : 450 mm
Breite : 630 mm
Höhe : 630 mm
Tiefe : 299 mm
Breite mit Verpackung : 665 mm
Höhe mit Verpackung : 665 mm
Tiefe mit Verpackung : 400 mm
Fördermitteltemperatur bei Nennstrom : 60  C
Fördermitteltemperatur bei IMax : -20  C bis 60  C
Verpackungseinheit : 1 Stück
Sortiment : C
GTIN (EAN) : 4012799831372
Technische Daten nach ErP im Best Efficiency Point
(BEP)
Gesamteffizienz e : 31,9 %
Messkategorie : A
Effizienzkategorie : statisch
Effizienzgrad N : 43,2
VSD erforderlich : nein
Herstellungsjahr : siehe Typenschild
Herstellername / Amtliche Registriernummer /
Niederlassungsort des Herstellers : Maico
Elektroapparate-Fabrik GmbH / Registergericht
Freiburg, HRB 601233 / Villingen-Schwenningen
Art.-Nr. : 0083.0137
PBEP / FördervolumenBEP / Pfs, BEP : 0,165 kW / 3.160
m3/h / 60 Pa
nBEP : 990 1/min
spezifisches Verhältnis : ca. 1
Informationen zur Zerlegung und Entsorgung : siehe
Montageanleitung
Informationen zu Einbau, Betrieb und Instandhaltung :
siehe Montageanleitung
Verwendete Gegenstände bei der Effizienz-Messung, die
nicht durch die Messkategorie beschrieben sind : -
SchallleistungspegelLWA7 : 72 dB(A)
Technische Daten nach ErP im Best Efficiency Point
(BEP)
Gesamteffizienz e : 31,9 %
Messkategorie : A
Effizienzkategorie : statisch
Effizienzgrad N : 43,2
VSD erforderlich : nein
Herstellungsjahr : siehe Typenschild
Herstellername / Amtliche Registriernummer /
Niederlassungsort des Herstellers : Maico
Elektroapparate-Fabrik GmbH / Registergericht
Freiburg, HRB 601233 / Villingen-Schwenningen
Art.-Nr. : 0083.0137
PBEP / FördervolumenBEP / Pfs, BEP : 0,165 kW / 3.160
m3/h / 60 Pa
nBEP : 990 1/min
spezifisches Verhältnis : ca. 1
Informationen zur Zerlegung und Entsorgung : siehe
Montageanleitung
Informationen zu Einbau, Betrieb und Instandhaltung :
siehe Montageanleitung
Verwendete Gegenstände bei der Effizienz-Messung, die
nicht durch die Messkategorie beschrieben sind : -
SchallleistungspegelLWA7 : 72 dB(A)
Hersteller: MAICO
DZQ 45/6 B Axial-Wandventilator
Artikelnummer: 0083.0137
Menge: 1,000 Stck

**10.731 DZQ 45/4 Axial-Wandventilator Axial-Wandventilator mit quadratischer Wandplatte, DN450, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 6.580 m3/h
FördervolumenNenn : 4.480 m3/h (im opt. Wirkungsgrad)
Druck pfs, Nenn : 125 Pa (im opt. Wirkungsgrad)
Drehzahl nNenn : 1.390 1/min (im opt. Wirkungsgrad)
Drehzahl : 1.427 1/min
Laufradtyp : axial
Drehzahlsteuerbar : +
Reversierbarkeit : +
Spannungsart : Drehstrom
Bemessungsspannung : 400 V
Netzfrequenz : 50 Hz
Nennleistung : 440 W (im opt. Wirkungsgrad)
INenn : 0,8 A (im opt. Wirkungsgrad)
IMax : 1,1 A
Schutzart : IP 55
Wärmeklasse : B
Polumschaltbar : -
Netzzuleitung : 7 x 1,5 mm2
Einbauort : Wand / Decke
Einbauart : Aufputz
Einbaulage : waagerecht / senkrecht
Material : Stahlblech, verzinkt
Farbe : silber
Gewicht : 15,65 kg
Gewicht mit Verpackung : 18,75 kg
Nennweite : 450 mm
Breite : 630 mm
Höhe : 630 mm
Tiefe : 299 mm
Breite mit Verpackung : 665 mm
Höhe mit Verpackung : 665 mm
Tiefe mit Verpackung : 400 mm
Fördermitteltemperatur bei Nennstrom : 60  C
Fördermitteltemperatur bei IMax : -20  C bis 60  C
Verpackungseinheit : 1 Stück
Sortiment : C
GTIN (EAN) : 4012799831389
Technische Daten nach ErP im Best Efficiency Point
(BEP)
Gesamteffizienz e : 35,4 %
Messkategorie : A
Effizienzkategorie : statisch
Effizienzgrad N : 43,9
VSD erforderlich : nein
Herstellungsjahr : siehe Typenschild
Herstellername / Amtliche Registriernummer /
Niederlassungsort des Herstellers : Maico
Elektroapparate-Fabrik GmbH / Registergericht
Freiburg, HRB 601233 / Villingen-Schwenningen
Art.-Nr. : 0083.0138
PBEP / FördervolumenBEP / Pfs, BEP : 0,44 kW / 4.480
m3/h / 125 Pa
nBEP : 1.390 1/min
spezifisches Verhältnis : ca. 1
Informationen zur Zerlegung und Entsorgung : siehe
Montageanleitung
Informationen zu Einbau, Betrieb und Instandhaltung :
siehe Montageanleitung
Verwendete Gegenstände bei der Effizienz-Messung, die
nicht durch die Messkategorie beschrieben sind : -
SchallleistungspegelLWA7 : 81 dB(A)
Technische Daten nach ErP im Best Efficiency Point
(BEP)
Gesamteffizienz e : 35,4 %
Messkategorie : A
Effizienzkategorie : statisch
Effizienzgrad N : 43,9
VSD erforderlich : nein
Herstellungsjahr : siehe Typenschild
Herstellername / Amtliche Registriernummer /
Niederlassungsort des Herstellers : Maico
Elektroapparate-Fabrik GmbH / Registergericht
Freiburg, HRB 601233 / Villingen-Schwenningen
Art.-Nr. : 0083.0138
PBEP / FördervolumenBEP / Pfs, BEP : 0,44 kW / 4.480
m3/h / 125 Pa
nBEP : 1.390 1/min
spezifisches Verhältnis : ca. 1
Informationen zur Zerlegung und Entsorgung : siehe
Montageanleitung
Informationen zu Einbau, Betrieb und Instandhaltung :
siehe Montageanleitung
Verwendete Gegenstände bei der Effizienz-Messung, die
nicht durch die Messkategorie beschrieben sind : -
SchallleistungspegelLWA7 : 81 dB(A)
Hersteller: MAICO
DZQ 45/4 B Axial-Wandventilator
Artikelnummer: 0083.0138
Menge: 1,000 Stck

**10.732 EZQ 50/8 Axial-Wandventilator Axial-Wandventilator mit quadratischer Wandplatte, DN500, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 4.200 m3/h
Drehzahl : 715 1/min
Laufradtyp : axial
Drehzahlsteuerbar : +
Reversierbarkeit : +
Spannungsart : Wechselstrom
Bemessungsspannung : 230 V
Netzfrequenz : 50 Hz
Nennleistung : 110 W
INenn : 0,55 A
IMax : 0,6 A
Schutzart : IP 55
Wärmeklasse : B
Polumschaltbar : -
Einbauort : Wand / Decke
Einbauart : Aufputz
Einbaulage : waagerecht / senkrecht
Material : Stahlblech, verzinkt
Farbe : silber
Gewicht : 17,56 kg
Gewicht mit Verpackung : 21,46 kg
Nennweite : 500 mm
Breite : 700 mm
Höhe : 700 mm
Tiefe : 329 mm
Breite mit Verpackung : 730 mm
Höhe mit Verpackung : 730 mm
Tiefe mit Verpackung : 400 mm
Fördermitteltemperatur bei Nennstrom : -20  C bis 60  C
Fördermitteltemperatur bei IMax : -20  C bis 60  C
Verpackungseinheit : 1 Stück
Sortiment : C
GTIN (EAN) : 4012799831129
Hersteller: MAICO
EZQ 50/8 B Axial-Wandventilator
Artikelnummer: 0083.0112
Menge: 1,000 Stck

**10.733 EZS 50/8 Axial-Wandventilator Axial-Wandventilator mit Stahlwandring, DN500, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 4.200 m3/h
Drehzahl : 715 1/min
Laufradtyp : axial
Drehzahlsteuerbar : +
Reversierbarkeit : +
Spannungsart : Wechselstrom
Bemessungsspannung : 230 V
Netzfrequenz : 50 Hz
Nennleistung : 110 W
INenn : 0,55 A
IMax : 0,6 A
Schutzart : IP 55
Wärmeklasse : B
Polumschaltbar : -
Einbauort : Wand / Decke
Einbauart : Aufputz
Einbaulage : waagerecht / senkrecht
Material : Stahlblech, verzinkt
Farbe : silber
Gewicht : 14,16 kg
Gewicht mit Verpackung : 17,78 kg
Nennweite : 500 mm
Breite : 700 mm
Höhe : 700 mm
Tiefe : 330 mm
Breite mit Verpackung : 730 mm
Höhe mit Verpackung : 730 mm
Tiefe mit Verpackung : 400 mm
Fördermitteltemperatur bei Nennstrom : -20  C bis 60  C
Fördermitteltemperatur bei IMax : -20  C bis 60  C
Verpackungseinheit : 1 Stück
Sortiment : C
GTIN (EAN) : 4012799940104
Hersteller: MAICO
EZS 50/8 B Axial-Wandventilator
Artikelnummer: 0094.0010
Menge: 1,000 Stck

**10.734 EZQ 50/6 Axial-Wandventilator Axial-Wandventilator mit quadratischer Wandplatte, DN500, Wechselstrom**
Wechselstrom-Ausführung:
Axial-Wandventilator mit quadratischer Wandplatte, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Quadratische Wandplatte
Fördervolumen : 5.860 m3/h
FördervolumenNenn : 4.240 m3/h (im opt. Wirkungsgrad)
Druck pfs, Nenn : 62 Pa (im opt. Wirkungsgrad)
Drehzahl nNenn : 955 1/min (im opt. Wirkungsgrad)
Drehzahl : 972 1/min
Laufradtyp : axial
Drehzahlsteuerbar : +
Reversierbarkeit : +
Spannungsart : Wechselstrom
Bemessungsspannung : 230 V
Netzfrequenz : 50 Hz
Nennleistung : 240 W (im opt. Wirkungsgrad)
INenn : 1,1 A (im opt. Wirkungsgrad)
IMax : 1,6 A
Schutzart : IP 55
Wärmeklasse : B
Polumschaltbar : -
Einbauort : Wand / Decke
Einbauart : Aufputz
Einbaulage : waagerecht / senkrecht
Material : Stahlblech, verzinkt
Farbe : silber
Gewicht : 17,65 kg
Gewicht mit Verpackung : 21,41 kg
Nennweite : 500 mm
Breite : 700 mm
Höhe : 700 mm
Tiefe : 329 mm
Breite mit Verpackung : 730 mm
Höhe mit Verpackung : 730 mm
Tiefe mit Verpackung : 400 mm
Fördermitteltemperatur bei Nennstrom : -20  C bis 50  C
Fördermitteltemperatur bei IMax : -20  C bis 50  C
Verpackungseinheit : 1 Stück
Sortiment : C
GTIN (EAN) : 4012799831136
Technische Daten nach ErP im Best Efficiency Point
(BEP)
Gesamteffizienz e : 30,4 %
Messkategorie : A
Effizienzkategorie : statisch
Effizienzgrad N : 40,7
VSD erforderlich : nein
Herstellungsjahr : siehe Typenschild
Herstellername / Amtliche Registriernummer /
Niederlassungsort des Herstellers : Maico
Elektroapparate-Fabrik GmbH / Registergericht
Freiburg, HRB 601233 / Villingen-Schwenningen
Art.-Nr. : 0083.0113
PBEP / FördervolumenBEP / Pfs, BEP : 0,24 kW / 4.240
m3/h / 62 Pa
nBEP : 955 1/min
spezifisches Verhältnis : ca. 1
Informationen zur Zerlegung und Entsorgung : siehe
Montageanleitung
Informationen zu Einbau, Betrieb und Instandhaltung :
siehe Montageanleitung
Verwendete Gegenstände bei der Effizienz-Messung, die
nicht durch die Messkategorie beschrieben sind : -
SchallleistungspegelLWA7 : 72 dB(A)
Technische Daten nach ErP im Best Efficiency Point
(BEP)
Gesamteffizienz e : 30,4 %
Messkategorie : A
Effizienzkategorie : statisch
Effizienzgrad N : 40,7
VSD erforderlich : nein
Herstellungsjahr : siehe Typenschild
Herstellername / Amtliche Registriernummer /
Niederlassungsort des Herstellers : Maico
Elektroapparate-Fabrik GmbH / Registergericht
Freiburg, HRB 601233 / Villingen-Schwenningen
Art.-Nr. : 0083.0113
PBEP / FördervolumenBEP / Pfs, BEP : 0,24 kW / 4.240
m3/h / 62 Pa
nBEP : 955 1/min
spezifisches Verhältnis : ca. 1
Informationen zur Zerlegung und Entsorgung : siehe
Montageanleitung
Informationen zu Einbau, Betrieb und Instandhaltung :
siehe Montageanleitung
Verwendete Gegenstände bei der Effizienz-Messung, die
nicht durch die Messkategorie beschrieben sind : -
SchallleistungspegelLWA7 : 72 dB(A)
Hersteller: MAICO
EZQ 50/6 B Axial-Wandventilator
Artikelnummer: 0083.0113
Menge: 1,000 Stck

**10.735 EZS 50/6 Axial-Wandventilator Axial-Wandventilator mit Stahlwandring, DN500, Wechselstrom**
Wechselstrom-Ausführung:
Axial-Wandventilator mit Stahlwandring, in
Wechselstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Wechselstrommotor:
Typenreihen EZQ/EZS.
Asynchronmotor.
Nicht zur Förderung wasserdampfgesättigter Luft
geeignet.
Bemessungsspannung 230 V, 50 Hz.
Ventilatoren "... B": Kondensatormotoren mit
Betriebskondensator am Schutzgitter oder an der
Wandhülse, Schutzart IP 55.
Ventilatoren "... D": Kondensatormotoren mit
Betriebskondensator im Anschlusskasten, Schutzart IP
54.
Ventilatoren "... E": Spaltpolmotoren, Schutzart IP 54.
Drehzahlsteuerbar. Ausnahme bei Typ EZQ 45/6 B.
Geräte lassen sich mit optionalen Drehzahlsteller
stufenlos regeln oder sie lassen sich mit einem
optionalen 5-Stufentransformator stufenweise schalten.
Reversierbar. Ausnahme bei Ventilatoren mit
Spaltpolmotor ("... E").
Reversierbetrieb: Der Volumenstrom verringert sich um
ca. 35 % bei anormaler Förderrichtung.
Thermischer Überlastungsschutz serienmäßig.
Elektrischer Anschluss:
An Klemmleiste im Abschlussdeckel des Motors.
Sicherheitshinweise:
Der Ventilator darf nur in Betrieb genommen werden,
wenn der Berührungsschutz des Laufrades gemäß DIN EN
ISO 13857 gewährleistet ist z.B. mit Maico Schutzgitter
SG.
Technische Daten
Ausführung : Stahlwandring
Fördervolumen : 5.860 m3/h
FördervolumenNenn : 4.240 m3/h (im opt. Wirkungsgrad)
Druck pfs, Nenn : 62 Pa (im opt. Wirkungsgrad)
Drehzahl nNenn : 955 1/min (im opt. Wirkungsgrad)
Drehzahl : 972 1/min
Laufradtyp : axial
Drehzahlsteuerbar : +
Reversierbarkeit : +
Spannungsart : Wechselstrom
Bemessungsspannung : 230 V
Netzfrequenz : 50 Hz
Nennleistung : 240 W (im opt. Wirkungsgrad)
INenn : 1,1 A (im opt. Wirkungsgrad)
IMax : 1,6 A
Schutzart : IP 55
Wärmeklasse : B
Polumschaltbar : -
Einbauort : Wand / Decke
Einbauart : Aufputz
Einbaulage : waagerecht / senkrecht
Material : Stahlblech, verzinkt
Farbe : silber
Gewicht : 14,16 kg
Gewicht mit Verpackung : 17,78 kg
Nennweite : 500 mm
Breite : 700 mm
Höhe : 700 mm
Tiefe : 330 mm
Breite mit Verpackung : 730 mm
Höhe mit Verpackung : 730 mm
Tiefe mit Verpackung : 400 mm
Fördermitteltemperatur bei Nennstrom : -20  C bis 50  C
Fördermitteltemperatur bei IMax : -20  C bis 50  C
Verpackungseinheit : 1 Stück
Sortiment : C
GTIN (EAN) : 4012799940111
Technische Daten nach ErP im Best Efficiency Point
(BEP)
Gesamteffizienz e : 30,4 %
Messkategorie : A
Effizienzkategorie : statisch
Effizienzgrad N : 40,7
VSD erforderlich : nein
Herstellungsjahr : siehe Typenschild
Herstellername / Amtliche Registriernummer /
Niederlassungsort des Herstellers : Maico
Elektroapparate-Fabrik GmbH / Registergericht
Freiburg, HRB 601233 / Villingen-Schwenningen
Art.-Nr. : 0094.0011
PBEP / FördervolumenBEP / Pfs, BEP : 0,24 kW / 4.240
m3/h / 62 Pa
nBEP : 955 1/min
spezifisches Verhältnis : ca. 1
Informationen zur Zerlegung und Entsorgung : siehe
Montageanleitung
Informationen zu Einbau, Betrieb und Instandhaltung :
siehe Montageanleitung
Verwendete Gegenstände bei der Effizienz-Messung, die
nicht durch die Messkategorie beschrieben sind : -
SchallleistungspegelLWA7 : 72 dB(A)
Technische Daten nach ErP im Best Efficiency Point
(BEP)
Gesamteffizienz e : 30,4 %
Messkategorie : A
Effizienzkategorie : statisch
Effizienzgrad N : 40,7
VSD erforderlich : nein
Herstellungsjahr : siehe Typenschild
Herstellername / Amtliche Registriernummer /
Niederlassungsort des Herstellers : Maico
Elektroapparate-Fabrik GmbH / Registergericht
Freiburg, HRB 601233 / Villingen-Schwenningen
Art.-Nr. : 0094.0011
PBEP / FördervolumenBEP / Pfs, BEP : 0,24 kW / 4.240
m3/h / 62 Pa
nBEP : 955 1/min
spezifisches Verhältnis : ca. 1
Informationen zur Zerlegung und Entsorgung : siehe
Montageanleitung
Informationen zu Einbau, Betrieb und Instandhaltung :
siehe Montageanleitung
Verwendete Gegenstände bei der Effizienz-Messung, die
nicht durch die Messkategorie beschrieben sind : -
SchallleistungspegelLWA7 : 72 dB(A)
Hersteller: MAICO
EZS 50/6 B Axial-Wandventilator
Artikelnummer: 0094.0011
Menge: 1,000 Stck

**10.736 DZQ 50/6 Axial-Wandventilator Axial-Wandventilator mit quadratischer Wandplatte, DN500, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 5.880 m3/h
FördervolumenNenn : 4.350 m3/h (im opt. Wirkungsgrad)
Druck pfs, Nenn : 60 Pa (im opt. Wirkungsgrad)
Drehzahl nNenn : 950 1/min (im opt. Wirkungsgrad)
Drehzahl : 968 1/min
Laufradtyp : axial
Drehzahlsteuerbar : +
Reversierbarkeit : +
Spannungsart : Drehstrom
Bemessungsspannung : 400 V
Netzfrequenz : 50 Hz
Nennleistung : 240 W (im opt. Wirkungsgrad)
INenn : 0,7 A (im opt. Wirkungsgrad)
IMax : 0,8 A
Schutzart : IP 55
Wärmeklasse : F
Polumschaltbar : -
Netzzuleitung : 7 x 1,5 mm2
Einbauort : Wand / Decke
Einbauart : Aufputz
Einbaulage : waagerecht / senkrecht
Material : Stahlblech, verzinkt
Farbe : silber
Gewicht : 17,53 kg
Gewicht mit Verpackung : 21,31 kg
Nennweite : 500 mm
Breite : 700 mm
Höhe : 700 mm
Tiefe : 329 mm
Breite mit Verpackung : 730 mm
Höhe mit Verpackung : 730 mm
Tiefe mit Verpackung : 400 mm
Fördermitteltemperatur bei Nennstrom : 60  C
Fördermitteltemperatur bei IMax : -20  C bis 60  C
Verpackungseinheit : 1 Stück
Sortiment : C
GTIN (EAN) : 4012799831303
Technische Daten nach ErP im Best Efficiency Point
(BEP)
Gesamteffizienz e : 30,2 %
Messkategorie : A
Effizienzkategorie : statisch
Effizienzgrad N : 40,4
VSD erforderlich : nein
Herstellungsjahr : siehe Typenschild
Herstellername / Amtliche Registriernummer /
Niederlassungsort des Herstellers : Maico
Elektroapparate-Fabrik GmbH / Registergericht
Freiburg, HRB 601233 / Villingen-Schwenningen
Art.-Nr. : 0083.0130
PBEP / FördervolumenBEP / Pfs, BEP : 0,24 kW / 4.350
m3/h / 60 Pa
nBEP : 950 1/min
spezifisches Verhältnis : ca. 1
Informationen zur Zerlegung und Entsorgung : siehe
Montageanleitung
Informationen zu Einbau, Betrieb und Instandhaltung :
siehe Montageanleitung
Verwendete Gegenstände bei der Effizienz-Messung, die
nicht durch die Messkategorie beschrieben sind : -
SchallleistungspegelLWA7 : 73 dB(A)
Technische Daten nach ErP im Best Efficiency Point
(BEP)
Gesamteffizienz e : 30,2 %
Messkategorie : A
Effizienzkategorie : statisch
Effizienzgrad N : 40,4
VSD erforderlich : nein
Herstellungsjahr : siehe Typenschild
Herstellername / Amtliche Registriernummer /
Niederlassungsort des Herstellers : Maico
Elektroapparate-Fabrik GmbH / Registergericht
Freiburg, HRB 601233 / Villingen-Schwenningen
Art.-Nr. : 0083.0130
PBEP / FördervolumenBEP / Pfs, BEP : 0,24 kW / 4.350
m3/h / 60 Pa
nBEP : 950 1/min
spezifisches Verhältnis : ca. 1
Informationen zur Zerlegung und Entsorgung : siehe
Montageanleitung
Informationen zu Einbau, Betrieb und Instandhaltung :
siehe Montageanleitung
Verwendete Gegenstände bei der Effizienz-Messung, die
nicht durch die Messkategorie beschrieben sind : -
SchallleistungspegelLWA7 : 73 dB(A)
Hersteller: MAICO
DZQ 50/6 B Axial-Wandventilator
Artikelnummer: 0083.0130
Menge: 1,000 Stck

**10.737 DZS 50/6 Axial-Wandventilator Axial-Wandventilator mit Stahlwandring, DN500, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 5.880 m3/h
FördervolumenNenn : 4.350 m3/h (im opt. Wirkungsgrad)
Druck pfs, Nenn : 60 Pa (im opt. Wirkungsgrad)
Drehzahl nNenn : 950 1/min (im opt. Wirkungsgrad)
Drehzahl : 968 1/min
Laufradtyp : axial
Drehzahlsteuerbar : +
Reversierbarkeit : +
Spannungsart : Drehstrom
Bemessungsspannung : 400 V
Netzfrequenz : 50 Hz
Nennleistung : 240 W (im opt. Wirkungsgrad)
INenn : 0,7 A (im opt. Wirkungsgrad)
IMax : 0,8 A
Schutzart : IP 55
Wärmeklasse : F
Polumschaltbar : -
Netzzuleitung : 7 x 1,5 mm2
Einbauort : Wand / Decke
Einbauart : Aufputz
Einbaulage : waagerecht / senkrecht
Material : Stahlblech, verzinkt
Farbe : silber
Gewicht : 13,98 kg
Gewicht mit Verpackung : 17,52 kg
Nennweite : 500 mm
Breite : 700 mm
Höhe : 700 mm
Tiefe : 330 mm
Breite mit Verpackung : 730 mm
Höhe mit Verpackung : 730 mm
Tiefe mit Verpackung : 400 mm
Fördermitteltemperatur bei Nennstrom : 60  C
Fördermitteltemperatur bei IMax : -20  C bis 60  C
Verpackungseinheit : 1 Stück
Sortiment : C
GTIN (EAN) : 4012799940272
Technische Daten nach ErP im Best Efficiency Point
(BEP)
Gesamteffizienz e : 30,2 %
Messkategorie : A
Effizienzkategorie : statisch
Effizienzgrad N : 40,4
VSD erforderlich : nein
Herstellungsjahr : siehe Typenschild
Herstellername / Amtliche Registriernummer /
Niederlassungsort des Herstellers : Maico
Elektroapparate-Fabrik GmbH / Registergericht
Freiburg, HRB 601233 / Villingen-Schwenningen
Art.-Nr. : 0094.0027
PBEP / FördervolumenBEP / Pfs, BEP : 0,24 kW / 4.350
m3/h / 60 Pa
nBEP : 950 1/min
spezifisches Verhältnis : ca. 1
Informationen zur Zerlegung und Entsorgung : siehe
Montageanleitung
Informationen zu Einbau, Betrieb und Instandhaltung :
siehe Montageanleitung
Verwendete Gegenstände bei der Effizienz-Messung, die
nicht durch die Messkategorie beschrieben sind : -
SchallleistungspegelLWA7 : 73 dB(A)
Technische Daten nach ErP im Best Efficiency Point
(BEP)
Gesamteffizienz e : 30,2 %
Messkategorie : A
Effizienzkategorie : statisch
Effizienzgrad N : 40,4
VSD erforderlich : nein
Herstellungsjahr : siehe Typenschild
Herstellername / Amtliche Registriernummer /
Niederlassungsort des Herstellers : Maico
Elektroapparate-Fabrik GmbH / Registergericht
Freiburg, HRB 601233 / Villingen-Schwenningen
Art.-Nr. : 0094.0027
PBEP / FördervolumenBEP / Pfs, BEP : 0,24 kW / 4.350
m3/h / 60 Pa
nBEP : 950 1/min
spezifisches Verhältnis : ca. 1
Informationen zur Zerlegung und Entsorgung : siehe
Montageanleitung
Informationen zu Einbau, Betrieb und Instandhaltung :
siehe Montageanleitung
Verwendete Gegenstände bei der Effizienz-Messung, die
nicht durch die Messkategorie beschrieben sind : -
SchallleistungspegelLWA7 : 73 dB(A)
Hersteller: MAICO
DZS 50/6 B Axial-Wandventilator
Artikelnummer: 0094.0027
Menge: 1,000 Stck

**10.738 DZQ 50/4 Axial-Wandventilator Axial-Wandventilator mit quadratischer Wandplatte, DN500, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 8.700 m3/h
FördervolumenNenn : 6.310 m3/h (im opt. Wirkungsgrad)
Druck pfs, Nenn : 135 Pa (im opt. Wirkungsgrad)
Drehzahl nNenn : 1.410 1/min (im opt. Wirkungsgrad)
Drehzahl : 1.438 1/min
Laufradtyp : axial
Drehzahlsteuerbar : +
Reversierbarkeit : +
Spannungsart : Drehstrom
Bemessungsspannung : 400 V
Netzfrequenz : 50 Hz
Nennleistung : 615 W (im opt. Wirkungsgrad)
INenn : 1,1 A (im opt. Wirkungsgrad)
IMax : 1,6 A
Schutzart : IP 55
Wärmeklasse : F
Polumschaltbar : -
Netzzuleitung : 7 x 1,5 mm2
Einbauort : Wand / Decke
Einbauart : Aufputz
Einbaulage : waagerecht / senkrecht
Material : Stahlblech, verzinkt
Farbe : silber
Gewicht : 18,55 kg
Gewicht mit Verpackung : 22,32 kg
Nennweite : 500 mm
Breite : 700 mm
Höhe : 700 mm
Tiefe : 339 mm
Breite mit Verpackung : 730 mm
Höhe mit Verpackung : 730 mm
Tiefe mit Verpackung : 400 mm
Fördermitteltemperatur bei Nennstrom : 60  C
Fördermitteltemperatur bei IMax : -20  C bis 60  C
Verpackungseinheit : 1 Stück
Sortiment : C
GTIN (EAN) : 4012799830627
Technische Daten nach ErP im Best Efficiency Point
(BEP)
Gesamteffizienz e : 38,5 %
Messkategorie : A
Effizienzkategorie : statisch
Effizienzgrad N : 46,1
VSD erforderlich : nein
Herstellungsjahr : siehe Typenschild
Herstellername / Amtliche Registriernummer /
Niederlassungsort des Herstellers : Maico
Elektroapparate-Fabrik GmbH / Registergericht
Freiburg, HRB 601233 / Villingen-Schwenningen
Art.-Nr. : 0083.0062
PBEP / FördervolumenBEP / Pfs, BEP : 0,615 kW / 6.310
m3/h / 135 Pa
nBEP : 1.410 1/min
spezifisches Verhältnis : ca. 1
Informationen zur Zerlegung und Entsorgung : siehe
Montageanleitung
Informationen zu Einbau, Betrieb und Instandhaltung :
siehe Montageanleitung
Verwendete Gegenstände bei der Effizienz-Messung, die
nicht durch die Messkategorie beschrieben sind : -
SchallleistungspegelLWA7 : 82 dB(A)
Technische Daten nach ErP im Best Efficiency Point
(BEP)
Gesamteffizienz e : 38,5 %
Messkategorie : A
Effizienzkategorie : statisch
Effizienzgrad N : 46,1
VSD erforderlich : nein
Herstellungsjahr : siehe Typenschild
Herstellername / Amtliche Registriernummer /
Niederlassungsort des Herstellers : Maico
Elektroapparate-Fabrik GmbH / Registergericht
Freiburg, HRB 601233 / Villingen-Schwenningen
Art.-Nr. : 0083.0062
PBEP / FördervolumenBEP / Pfs, BEP : 0,615 kW / 6.310
m3/h / 135 Pa
nBEP : 1.410 1/min
spezifisches Verhältnis : ca. 1
Informationen zur Zerlegung und Entsorgung : siehe
Montageanleitung
Informationen zu Einbau, Betrieb und Instandhaltung :
siehe Montageanleitung
Verwendete Gegenstände bei der Effizienz-Messung, die
nicht durch die Messkategorie beschrieben sind : -
SchallleistungspegelLWA7 : 82 dB(A)
Hersteller: MAICO
DZQ 50/4 B Axial-Wandventilator
Artikelnummer: 0083.0062
Menge: 1,000 Stck

**10.739 DZS 50/4 Axial-Wandventilator Axial-Wandventilator mit Stahlwandring, DN500, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 8.700 m3/h
FördervolumenNenn : 6.310 m3/h (im opt. Wirkungsgrad)
Druck pfs, Nenn : 135 Pa (im opt. Wirkungsgrad)
Drehzahl nNenn : 1.410 1/min (im opt. Wirkungsgrad)
Drehzahl : 1.438 1/min
Laufradtyp : axial
Drehzahlsteuerbar : +
Reversierbarkeit : +
Spannungsart : Drehstrom
Bemessungsspannung : 400 V
Netzfrequenz : 50 Hz
Nennleistung : 615 W (im opt. Wirkungsgrad)
INenn : 1,1 A (im opt. Wirkungsgrad)
IMax : 1,6 A
Schutzart : IP 55
Wärmeklasse : F
Polumschaltbar : -
Netzzuleitung : 7 x 1,5 mm2
Einbauort : Wand / Decke
Einbauart : Aufputz
Einbaulage : waagerecht / senkrecht
Material : Stahlblech, verzinkt
Farbe : silber
Gewicht : 14,86 kg
Gewicht mit Verpackung : 18,28 kg
Nennweite : 500 mm
Breite : 700 mm
Höhe : 700 mm
Tiefe : 340 mm
Breite mit Verpackung : 730 mm
Höhe mit Verpackung : 730 mm
Tiefe mit Verpackung : 400 mm
Fördermitteltemperatur bei Nennstrom : 60  C
Fördermitteltemperatur bei IMax : -20  C bis 60  C
Verpackungseinheit : 1 Stück
Sortiment : C
GTIN (EAN) : 4012799940623
Technische Daten nach ErP im Best Efficiency Point
(BEP)
Gesamteffizienz e : 38,5 %
Messkategorie : A
Effizienzkategorie : statisch
Effizienzgrad N : 46,1
VSD erforderlich : nein
Herstellungsjahr : siehe Typenschild
Herstellername / Amtliche Registriernummer /
Niederlassungsort des Herstellers : Maico
Elektroapparate-Fabrik GmbH / Registergericht
Freiburg, HRB 601233 / Villingen-Schwenningen
Art.-Nr. : 0094.0062
PBEP / FördervolumenBEP / Pfs, BEP : 0,615 kW / 6.310
m3/h / 135 Pa
nBEP : 1.410 1/min
spezifisches Verhältnis : ca. 1
Informationen zur Zerlegung und Entsorgung : siehe
Montageanleitung
Informationen zu Einbau, Betrieb und Instandhaltung :
siehe Montageanleitung
Verwendete Gegenstände bei der Effizienz-Messung, die
nicht durch die Messkategorie beschrieben sind : -
SchallleistungspegelLWA7 : 82 dB(A)
Technische Daten nach ErP im Best Efficiency Point
(BEP)
Gesamteffizienz e : 38,5 %
Messkategorie : A
Effizienzkategorie : statisch
Effizienzgrad N : 46,1
VSD erforderlich : nein
Herstellungsjahr : siehe Typenschild
Herstellername / Amtliche Registriernummer /
Niederlassungsort des Herstellers : Maico
Elektroapparate-Fabrik GmbH / Registergericht
Freiburg, HRB 601233 / Villingen-Schwenningen
Art.-Nr. : 0094.0062
PBEP / FördervolumenBEP / Pfs, BEP : 0,615 kW / 6.310
m3/h / 135 Pa
nBEP : 1.410 1/min
spezifisches Verhältnis : ca. 1
Informationen zur Zerlegung und Entsorgung : siehe
Montageanleitung
Informationen zu Einbau, Betrieb und Instandhaltung :
siehe Montageanleitung
Verwendete Gegenstände bei der Effizienz-Messung, die
nicht durch die Messkategorie beschrieben sind : -
SchallleistungspegelLWA7 : 82 dB(A)
Hersteller: MAICO
DZS 50/4 B Axial-Wandventilator
Artikelnummer: 0094.0062
Menge: 1,000 Stck

**10.740 DZQ 50/8 Axial-Wandventilator Axial-Wandventilator mit quadratischer Wandplatte, DN500, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 4.370 m3/h / 8.890 m3/h
FördervolumenNenn : 3.040 m3/h / 6.600 m3/h (im opt.
Wirkungsgrad)
Druck pfs, Nenn : 38 Pa - 145 Pa (im opt. Wirkungsgrad)
Drehzahl nNenn : 730 1/min - 1.460 1/min (im opt.
Wirkungsgrad)
Drehzahl : 735 1/min / 1.473 1/min
Laufradtyp : axial
Drehzahlsteuerbar : +
Reversierbarkeit : +
Spannungsart : Drehstrom
Bemessungsspannung : 400 V
Netzfrequenz : 50 Hz
Nennleistung : 140 W / 695 W (im opt. Wirkungsgrad)
INenn : 0,5 A / 1,4 A (im opt. Wirkungsgrad)
IMax : 2 A
Schutzart : IP 55
Wärmeklasse : F
Polumschaltbar : +
Polanzahl bei hoher Drehzahl : 4
Polanzahl bei niedriger Drehzahl : 8
Netzzuleitung : 5 x 1,5 mm2
Einbauort : Wand / Decke
Einbauart : Aufputz
Einbaulage : waagerecht / senkrecht
Material : Stahlblech, verzinkt
Farbe : silber
Gewicht : 23,59 kg
Gewicht mit Verpackung : 26,5 kg
Nennweite : 500 mm
Breite : 700 mm
Höhe : 700 mm
Tiefe : 348 mm
Breite mit Verpackung : 730 mm
Höhe mit Verpackung : 730 mm
Tiefe mit Verpackung : 400 mm
Fördermitteltemperatur bei Nennstrom : 60  C
Fördermitteltemperatur bei IMax : -20  C bis 60  C
Verpackungseinheit : 1 Stück
Sortiment : C
GTIN (EAN) : 4012799831600
Technische Daten nach ErP im Best Efficiency Point
(BEP)
Gesamteffizienz e : 38,2 %
Messkategorie : A
Effizienzkategorie : statisch
Effizienzgrad N : 45,6
VSD erforderlich : nein
Herstellungsjahr : siehe Typenschild
Herstellername / Amtliche Registriernummer /
Niederlassungsort des Herstellers : Maico
Elektroapparate-Fabrik GmbH / Registergericht
Freiburg, HRB 601233 / Villingen-Schwenningen
Art.-Nr. : 0083.0160
PBEP / FördervolumenBEP / Pfs, BEP : 0,695 kW / 6.600
m3/h / 145 Pa
nBEP : 1.460 1/min
spezifisches Verhältnis : ca. 1
Informationen zur Zerlegung und Entsorgung : siehe
Montageanleitung
Informationen zu Einbau, Betrieb und Instandhaltung :
siehe Montageanleitung
Verwendete Gegenstände bei der Effizienz-Messung, die
nicht durch die Messkategorie beschrieben sind : -
SchallleistungspegelLWA7 : 65 dB(A) / 82 dB(A)
Technische Daten nach ErP im Best Efficiency Point
(BEP)
Gesamteffizienz e : 38,2 %
Messkategorie : A
Effizienzkategorie : statisch
Effizienzgrad N : 45,6
VSD erforderlich : nein
Herstellungsjahr : siehe Typenschild
Herstellername / Amtliche Registriernummer /
Niederlassungsort des Herstellers : Maico
Elektroapparate-Fabrik GmbH / Registergericht
Freiburg, HRB 601233 / Villingen-Schwenningen
Art.-Nr. : 0083.0160
PBEP / FördervolumenBEP / Pfs, BEP : 0,695 kW / 6.600
m3/h / 145 Pa
nBEP : 1.460 1/min
spezifisches Verhältnis : ca. 1
Informationen zur Zerlegung und Entsorgung : siehe
Montageanleitung
Informationen zu Einbau, Betrieb und Instandhaltung :
siehe Montageanleitung
Verwendete Gegenstände bei der Effizienz-Messung, die
nicht durch die Messkategorie beschrieben sind : -
SchallleistungspegelLWA7 : 65 dB(A) / 82 dB(A)
Hersteller: MAICO
DZQ 50/84 B Axial-Wandventilator
Artikelnummer: 0083.0160
Menge: 1,000 Stck

**10.741 DZS 50/8 Axial-Wandventilator Axial-Wandventilator mit Stahlwandring, DN500, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 4.370 m3/h / 8.890 m3/h
FördervolumenNenn : 3.040 m3/h / 6.600 m3/h (im opt.
Wirkungsgrad)
Druck pfs, Nenn : 38 Pa - 145 Pa (im opt. Wirkungsgrad)
Drehzahl nNenn : 730 1/min - 1.460 1/min (im opt.
Wirkungsgrad)
Drehzahl : 735 1/min / 1.473 1/min
Laufradtyp : axial
Drehzahlsteuerbar : +
Reversierbarkeit : +
Spannungsart : Drehstrom
Bemessungsspannung : 400 V
Netzfrequenz : 50 Hz
Nennleistung : 140 W / 695 W (im opt. Wirkungsgrad)
INenn : 0,5 A / 1,4 A (im opt. Wirkungsgrad)
IMax : 2 A
Schutzart : IP 55
Wärmeklasse : F
Polumschaltbar : +
Polanzahl bei hoher Drehzahl : 4
Polanzahl bei niedriger Drehzahl : 8
Netzzuleitung : 5 x 1,5 mm2
Einbauort : Wand / Decke
Einbauart : Aufputz
Einbaulage : waagerecht / senkrecht
Material : Stahlblech, verzinkt
Farbe : silber
Gewicht : 27 kg
Gewicht mit Verpackung : 29 kg
Nennweite : 500 mm
Breite : 700 mm
Höhe : 700 mm
Tiefe : 349 mm
Breite mit Verpackung : 730 mm
Höhe mit Verpackung : 730 mm
Tiefe mit Verpackung : 430 mm
Fördermitteltemperatur bei Nennstrom : 60  C
Fördermitteltemperatur bei IMax : -20  C bis 60  C
Verpackungseinheit : 1 Stück
Sortiment : C
GTIN (EAN) : 4012799940548
Technische Daten nach ErP im Best Efficiency Point
(BEP)
Gesamteffizienz e : 38,2 %
Messkategorie : A
Effizienzkategorie : statisch
Effizienzgrad N : 45,6
VSD erforderlich : nein
Herstellungsjahr : siehe Typenschild
Herstellername / Amtliche Registriernummer /
Niederlassungsort des Herstellers : Maico
Elektroapparate-Fabrik GmbH / Registergericht
Freiburg, HRB 601233 / Villingen-Schwenningen
Art.-Nr. : 0094.0054
PBEP / FördervolumenBEP / Pfs, BEP : 0,695 kW / 6.600
m3/h / 145 Pa
nBEP : 1.460 1/min
spezifisches Verhältnis : ca. 1
Informationen zur Zerlegung und Entsorgung : siehe
Montageanleitung
Informationen zu Einbau, Betrieb und Instandhaltung :
siehe Montageanleitung
Verwendete Gegenstände bei der Effizienz-Messung, die
nicht durch die Messkategorie beschrieben sind : -
SchallleistungspegelLWA7 : 65 dB(A) / 82 dB(A)
Technische Daten nach ErP im Best Efficiency Point
(BEP)
Gesamteffizienz e : 38,2 %
Messkategorie : A
Effizienzkategorie : statisch
Effizienzgrad N : 45,6
VSD erforderlich : nein
Herstellungsjahr : siehe Typenschild
Herstellername / Amtliche Registriernummer /
Niederlassungsort des Herstellers : Maico
Elektroapparate-Fabrik GmbH / Registergericht
Freiburg, HRB 601233 / Villingen-Schwenningen
Art.-Nr. : 0094.0054
PBEP / FördervolumenBEP / Pfs, BEP : 0,695 kW / 6.600
m3/h / 145 Pa
nBEP : 1.460 1/min
spezifisches Verhältnis : ca. 1
Informationen zur Zerlegung und Entsorgung : siehe
Montageanleitung
Informationen zu Einbau, Betrieb und Instandhaltung :
siehe Montageanleitung
Verwendete Gegenstände bei der Effizienz-Messung, die
nicht durch die Messkategorie beschrieben sind : -
SchallleistungspegelLWA7 : 65 dB(A) / 82 dB(A)
Hersteller: MAICO
DZS 50/84 B Axial-Wandventilator
Artikelnummer: 0094.0054
Menge: 1,000 Stck

**10.742 DZQ 56/6 Axial-Wandventilator Axial-Wandventilator mit quadratischer Wandplatte, DN560, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 8.530 m3/h
FördervolumenNenn : 5.720 m3/h (im opt. Wirkungsgrad)
Druck pfs, Nenn : 91 Pa (im opt. Wirkungsgrad)
Drehzahl nNenn : 950 1/min (im opt. Wirkungsgrad)
Drehzahl : 964 1/min
Laufradtyp : axial
Drehzahlsteuerbar : +
Reversierbarkeit : +
Spannungsart : Drehstrom
Bemessungsspannung : 400 V
Netzfrequenz : 50 Hz
Nennleistung : 455 W (im opt. Wirkungsgrad)
INenn : 1,05 A (im opt. Wirkungsgrad)
IMax : 1,2 A
Schutzart : IP 55
Wärmeklasse : F
Polumschaltbar : -
Netzzuleitung : 7 x 1,5 mm2
Einbauort : Wand / Decke
Einbauart : Aufputz
Einbaulage : waagerecht / senkrecht
Material : Stahlblech, verzinkt
Farbe : silber
Gewicht : 20,47 kg
Gewicht mit Verpackung : 28,23 kg
Nennweite : 560 mm
Breite : 700 mm
Höhe : 700 mm
Tiefe : 324 mm
Breite mit Verpackung : 850 mm
Höhe mit Verpackung : 840 mm
Tiefe mit Verpackung : 400 mm
Fördermitteltemperatur bei Nennstrom : -20  C bis 60  C
Fördermitteltemperatur bei IMax : -20  C bis 60  C
Verpackungseinheit : 1 Stück
Sortiment : C
GTIN (EAN) : 4012799830634
Technische Daten nach ErP im Best Efficiency Point
(BEP)
Gesamteffizienz e : 31,8 %
Messkategorie : A
Effizienzkategorie : statisch
Effizienzgrad N : 40,3
VSD erforderlich : nein
Herstellungsjahr : siehe Typenschild
Herstellername / Amtliche Registriernummer /
Niederlassungsort des Herstellers : Maico
Elektroapparate-Fabrik GmbH / Registergericht
Freiburg, HRB 601233 / Villingen-Schwenningen
Art.-Nr. : 0083.0063
PBEP / FördervolumenBEP / Pfs, BEP : 0,455 kW / 5.720
m3/h / 91 Pa
nBEP : 950 1/min
spezifisches Verhältnis : ca. 1
Informationen zur Zerlegung und Entsorgung : siehe
Montageanleitung
Informationen zu Einbau, Betrieb und Instandhaltung :
siehe Montageanleitung
Verwendete Gegenstände bei der Effizienz-Messung, die
nicht durch die Messkategorie beschrieben sind : -
SchallleistungspegelLWA7 : 74 dB(A)
Technische Daten nach ErP im Best Efficiency Point
(BEP)
Gesamteffizienz e : 31,8 %
Messkategorie : A
Effizienzkategorie : statisch
Effizienzgrad N : 40,3
VSD erforderlich : nein
Herstellungsjahr : siehe Typenschild
Herstellername / Amtliche Registriernummer /
Niederlassungsort des Herstellers : Maico
Elektroapparate-Fabrik GmbH / Registergericht
Freiburg, HRB 601233 / Villingen-Schwenningen
Art.-Nr. : 0083.0063
PBEP / FördervolumenBEP / Pfs, BEP : 0,455 kW / 5.720
m3/h / 91 Pa
nBEP : 950 1/min
spezifisches Verhältnis : ca. 1
Informationen zur Zerlegung und Entsorgung : siehe
Montageanleitung
Informationen zu Einbau, Betrieb und Instandhaltung :
siehe Montageanleitung
Verwendete Gegenstände bei der Effizienz-Messung, die
nicht durch die Messkategorie beschrieben sind : -
SchallleistungspegelLWA7 : 74 dB(A)
Hersteller: MAICO
DZQ 56/6 B Axial-Wandventilator
Artikelnummer: 0083.0063
Menge: 1,000 Stck

**10.743 DZQ 56/4 Axial-Wandventilator Axial-Wandventilator mit quadratischer Wandplatte, DN560, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 12.340 m3/h
FördervolumenNenn : 8.430 m3/h (im opt. Wirkungsgrad)
Druck pfs, Nenn : 187 Pa (im opt. Wirkungsgrad)
Drehzahl nNenn : 1.390 1/min (im opt. Wirkungsgrad)
Drehzahl : 1.435 1/min
Laufradtyp : axial
Drehzahlsteuerbar : +
Reversierbarkeit : +
Spannungsart : Drehstrom
Bemessungsspannung : 400 V
Netzfrequenz : 50 Hz
Nennleistung : 1.170 W (im opt. Wirkungsgrad)
INenn : 1,9 A (im opt. Wirkungsgrad)
IMax : 2,8 A
Schutzart : IP 55
Wärmeklasse : F
Polumschaltbar : -
Netzzuleitung : 7 x 1,5 mm2
Einbauort : Wand / Decke
Einbauart : Aufputz
Einbaulage : waagerecht / senkrecht
Material : Stahlblech, verzinkt
Farbe : silber
Gewicht : 33,82 kg
Gewicht mit Verpackung : 39,38 kg
Nennweite : 560 mm
Breite : 765 mm
Höhe : 765 mm
Tiefe : 383 mm
Breite mit Verpackung : 850 mm
Höhe mit Verpackung : 850 mm
Tiefe mit Verpackung : 435 mm
Fördermitteltemperatur bei Nennstrom : -20  C bis 80  C
Fördermitteltemperatur bei IMax : -20  C bis 60  C
Verpackungseinheit : 1 Stück
Sortiment : C
GTIN (EAN) : 4012799831365
Technische Daten nach ErP im Best Efficiency Point
(BEP)
Gesamteffizienz e : 37,4 %
Messkategorie : A
Effizienzkategorie : statisch
Effizienzgrad N : 43,3
VSD erforderlich : nein
Herstellungsjahr : siehe Typenschild
Herstellername / Amtliche Registriernummer /
Niederlassungsort des Herstellers : Maico
Elektroapparate-Fabrik GmbH / Registergericht
Freiburg, HRB 601233 / Villingen-Schwenningen
Art.-Nr. : 0083.0136
PBEP / FördervolumenBEP / Pfs, BEP : 1,17 kW / 8.430
m3/h / 187 Pa
nBEP : 1.390 1/min
spezifisches Verhältnis : ca. 1
Informationen zur Zerlegung und Entsorgung : siehe
Montageanleitung
Informationen zu Einbau, Betrieb und Instandhaltung :
siehe Montageanleitung
Verwendete Gegenstände bei der Effizienz-Messung, die
nicht durch die Messkategorie beschrieben sind : -
SchallleistungspegelLWA7 : 84 dB(A)
Technische Daten nach ErP im Best Efficiency Point
(BEP)
Gesamteffizienz e : 37,4 %
Messkategorie : A
Effizienzkategorie : statisch
Effizienzgrad N : 43,3
VSD erforderlich : nein
Herstellungsjahr : siehe Typenschild
Herstellername / Amtliche Registriernummer /
Niederlassungsort des Herstellers : Maico
Elektroapparate-Fabrik GmbH / Registergericht
Freiburg, HRB 601233 / Villingen-Schwenningen
Art.-Nr. : 0083.0136
PBEP / FördervolumenBEP / Pfs, BEP : 1,17 kW / 8.430
m3/h / 187 Pa
nBEP : 1.390 1/min
spezifisches Verhältnis : ca. 1
Informationen zur Zerlegung und Entsorgung : siehe
Montageanleitung
Informationen zu Einbau, Betrieb und Instandhaltung :
siehe Montageanleitung
Verwendete Gegenstände bei der Effizienz-Messung, die
nicht durch die Messkategorie beschrieben sind : -
SchallleistungspegelLWA7 : 84 dB(A)
Hersteller: MAICO
DZQ 56/4 B Axial-Wandventilator
Artikelnummer: 0083.0136
Menge: 1,000 Stck

**10.744 DZQ 60/8 Axial-Wandventilator Axial-Wandventilator mit quadratischer Wandplatte, DN600, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 7.420 m3/h
FördervolumenNenn : 5.250 m3/h (im opt. Wirkungsgrad)
Druck pfs, Nenn : 50 Pa (im opt. Wirkungsgrad)
Drehzahl nNenn : 685 1/min (im opt. Wirkungsgrad)
Drehzahl : 703 1/min
Laufradtyp : axial
Drehzahlsteuerbar : +
Reversierbarkeit : +
Spannungsart : Drehstrom
Bemessungsspannung : 400 V
Netzfrequenz : 50 Hz
Nennleistung : 243 W (im opt. Wirkungsgrad)
INenn : 0,65 A (im opt. Wirkungsgrad)
IMax : 0,85 A
Schutzart : IP 55
Wärmeklasse : F
Polumschaltbar : -
Netzzuleitung : 7 x 1,5 mm2
Einbauort : Wand / Decke
Einbauart : Aufputz
Einbaulage : waagerecht / senkrecht
Material : Stahlblech, verzinkt
Farbe : silber
Gewicht : 22 kg
Gewicht mit Verpackung : 28 kg
Nennweite : 600 mm
Breite : 820 mm
Höhe : 820 mm
Tiefe : 342 mm
Breite mit Verpackung : 845 mm
Höhe mit Verpackung : 845 mm
Tiefe mit Verpackung : 435 mm
Fördermitteltemperatur bei Nennstrom : -20  C bis 60  C
Fördermitteltemperatur bei IMax : -20  C bis 60  C
Verpackungseinheit : 1 Stück
Sortiment : C
GTIN (EAN) : 4012799830641
Technische Daten nach ErP im Best Efficiency Point
(BEP)
Gesamteffizienz e : 30 %
Messkategorie : A
Effizienzkategorie : statisch
Effizienzgrad N : 40,2
VSD erforderlich : nein
Herstellungsjahr : siehe Typenschild
Herstellername / Amtliche Registriernummer /
Niederlassungsort des Herstellers : Maico
Elektroapparate-Fabrik GmbH / Registergericht
Freiburg, HRB 601233 / Villingen-Schwenningen
Art.-Nr. : 0083.0064
PBEP / FördervolumenBEP / Pfs, BEP : 0,243 kW / 5.250
m3/h / 50 Pa
nBEP : 685 1/min
spezifisches Verhältnis : ca. 1
Informationen zur Zerlegung und Entsorgung : siehe
Montageanleitung
Informationen zu Einbau, Betrieb und Instandhaltung :
siehe Montageanleitung
Verwendete Gegenstände bei der Effizienz-Messung, die
nicht durch die Messkategorie beschrieben sind : -
SchallleistungspegelLWA7 : 69 dB(A)
Technische Daten nach ErP im Best Efficiency Point
(BEP)
Gesamteffizienz e : 30 %
Messkategorie : A
Effizienzkategorie : statisch
Effizienzgrad N : 40,2
VSD erforderlich : nein
Herstellungsjahr : siehe Typenschild
Herstellername / Amtliche Registriernummer /
Niederlassungsort des Herstellers : Maico
Elektroapparate-Fabrik GmbH / Registergericht
Freiburg, HRB 601233 / Villingen-Schwenningen
Art.-Nr. : 0083.0064
PBEP / FördervolumenBEP / Pfs, BEP : 0,243 kW / 5.250
m3/h / 50 Pa
nBEP : 685 1/min
spezifisches Verhältnis : ca. 1
Informationen zur Zerlegung und Entsorgung : siehe
Montageanleitung
Informationen zu Einbau, Betrieb und Instandhaltung :
siehe Montageanleitung
Verwendete Gegenstände bei der Effizienz-Messung, die
nicht durch die Messkategorie beschrieben sind : -
SchallleistungspegelLWA7 : 69 dB(A)
Hersteller: MAICO
DZQ 60/8 B Axial-Wandventilator
Artikelnummer: 0083.0064
Menge: 1,000 Stck

**10.745 DZS 60/8 Axial-Wandventilator Axial-Wandventilator mit Stahlwandring, DN600, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 7.420 m3/h
FördervolumenNenn : 5.250 m3/h (im opt. Wirkungsgrad)
Druck pfs, Nenn : 50 Pa (im opt. Wirkungsgrad)
Drehzahl nNenn : 685 1/min (im opt. Wirkungsgrad)
Drehzahl : 703 1/min
Laufradtyp : axial
Drehzahlsteuerbar : +
Reversierbarkeit : +
Spannungsart : Drehstrom
Bemessungsspannung : 400 V
Netzfrequenz : 50 Hz
Nennleistung : 243 W (im opt. Wirkungsgrad)
INenn : 0,65 A (im opt. Wirkungsgrad)
IMax : 0,85 A
Schutzart : IP 55
Wärmeklasse : F
Polumschaltbar : -
Netzzuleitung : 7 x 1,5 mm2
Einbauort : Wand / Decke
Einbauart : Aufputz
Einbaulage : waagerecht / senkrecht
Material : Stahlblech, verzinkt
Farbe : silber
Gewicht : 22 kg
Gewicht mit Verpackung : 28 kg
Nennweite : 600 mm
Breite : 820 mm
Höhe : 820 mm
Tiefe : 340 mm
Breite mit Verpackung : 850 mm
Höhe mit Verpackung : 850 mm
Tiefe mit Verpackung : 440 mm
Fördermitteltemperatur bei Nennstrom : -20  C bis 60  C
Fördermitteltemperatur bei IMax : -20  C bis 60  C
Verpackungseinheit : 1 Stück
Sortiment : C
GTIN (EAN) : 4012799940630
Technische Daten nach ErP im Best Efficiency Point
(BEP)
Gesamteffizienz e : 30 %
Messkategorie : A
Effizienzkategorie : statisch
Effizienzgrad N : 40,2
VSD erforderlich : nein
Herstellungsjahr : siehe Typenschild
Herstellername / Amtliche Registriernummer /
Niederlassungsort des Herstellers : Maico
Elektroapparate-Fabrik GmbH / Registergericht
Freiburg, HRB 601233 / Villingen-Schwenningen
Art.-Nr. : 0094.0063
PBEP / FördervolumenBEP / Pfs, BEP : 0,243 kW / 5.250
m3/h / 50 Pa
nBEP : 685 1/min
spezifisches Verhältnis : ca. 1
Informationen zur Zerlegung und Entsorgung : siehe
Montageanleitung
Informationen zu Einbau, Betrieb und Instandhaltung :
siehe Montageanleitung
Verwendete Gegenstände bei der Effizienz-Messung, die
nicht durch die Messkategorie beschrieben sind : -
SchallleistungspegelLWA7 : 69 dB(A)
Technische Daten nach ErP im Best Efficiency Point
(BEP)
Gesamteffizienz e : 30 %
Messkategorie : A
Effizienzkategorie : statisch
Effizienzgrad N : 40,2
VSD erforderlich : nein
Herstellungsjahr : siehe Typenschild
Herstellername / Amtliche Registriernummer /
Niederlassungsort des Herstellers : Maico
Elektroapparate-Fabrik GmbH / Registergericht
Freiburg, HRB 601233 / Villingen-Schwenningen
Art.-Nr. : 0094.0063
PBEP / FördervolumenBEP / Pfs, BEP : 0,243 kW / 5.250
m3/h / 50 Pa
nBEP : 685 1/min
spezifisches Verhältnis : ca. 1
Informationen zur Zerlegung und Entsorgung : siehe
Montageanleitung
Informationen zu Einbau, Betrieb und Instandhaltung :
siehe Montageanleitung
Verwendete Gegenstände bei der Effizienz-Messung, die
nicht durch die Messkategorie beschrieben sind : -
SchallleistungspegelLWA7 : 69 dB(A)
Hersteller: MAICO
DZS 60/8 B Axial-Wandventilator
Artikelnummer: 0094.0063
Menge: 1,000 Stck

**10.746 DZQ 60/6 Axial-Wandventilator Axial-Wandventilator mit quadratischer Wandplatte, DN600, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 9.830 m3/h
FördervolumenNenn : 7.030 m3/h (im opt. Wirkungsgrad)
Druck pfs, Nenn : 90 Pa (im opt. Wirkungsgrad)
Drehzahl nNenn : 935 1/min (im opt. Wirkungsgrad)
Drehzahl : 979 1/min
Laufradtyp : axial
Drehzahlsteuerbar : +
Reversierbarkeit : +
Spannungsart : Drehstrom
Bemessungsspannung : 400 V
Netzfrequenz : 50 Hz
Nennleistung : 525 W (im opt. Wirkungsgrad)
INenn : 1,1 A (im opt. Wirkungsgrad)
IMax : 1,4 A
Schutzart : IP 55
Wärmeklasse : F
Polumschaltbar : -
Netzzuleitung : 7 x 1,5 mm2
Einbauort : Wand / Decke
Einbauart : Aufputz
Einbaulage : waagerecht / senkrecht
Material : Stahlblech, verzinkt
Farbe : silber
Gewicht : 20 kg
Gewicht mit Verpackung : 26 kg
Nennweite : 600 mm
Breite : 820 mm
Höhe : 820 mm
Tiefe : 342 mm
Breite mit Verpackung : 845 mm
Höhe mit Verpackung : 845 mm
Tiefe mit Verpackung : 435 mm
Fördermitteltemperatur bei Nennstrom : -20  C bis 60  C
Fördermitteltemperatur bei IMax : -20  C bis 60  C
Verpackungseinheit : 1 Stück
Sortiment : C
GTIN (EAN) : 4012799830658
Technische Daten nach ErP im Best Efficiency Point
(BEP)
Gesamteffizienz e : 33,5 %
Messkategorie : A
Effizienzkategorie : statisch
Effizienzgrad N : 41,6
VSD erforderlich : nein
Herstellungsjahr : siehe Typenschild
Herstellername / Amtliche Registriernummer /
Niederlassungsort des Herstellers : Maico
Elektroapparate-Fabrik GmbH / Registergericht
Freiburg, HRB 601233 / Villingen-Schwenningen
Art.-Nr. : 0083.0065
PBEP / FördervolumenBEP / Pfs, BEP : 0,525 kW / 7.030
m3/h / 90 Pa
nBEP : 935 1/min
spezifisches Verhältnis : ca. 1
Informationen zur Zerlegung und Entsorgung : siehe
Montageanleitung
Informationen zu Einbau, Betrieb und Instandhaltung :
siehe Montageanleitung
Verwendete Gegenstände bei der Effizienz-Messung, die
nicht durch die Messkategorie beschrieben sind : -
SchallleistungspegelLWA7 : 78 dB(A)
Technische Daten nach ErP im Best Efficiency Point
(BEP)
Gesamteffizienz e : 33,5 %
Messkategorie : A
Effizienzkategorie : statisch
Effizienzgrad N : 41,6
VSD erforderlich : nein
Herstellungsjahr : siehe Typenschild
Herstellername / Amtliche Registriernummer /
Niederlassungsort des Herstellers : Maico
Elektroapparate-Fabrik GmbH / Registergericht
Freiburg, HRB 601233 / Villingen-Schwenningen
Art.-Nr. : 0083.0065
PBEP / FördervolumenBEP / Pfs, BEP : 0,525 kW / 7.030
m3/h / 90 Pa
nBEP : 935 1/min
spezifisches Verhältnis : ca. 1
Informationen zur Zerlegung und Entsorgung : siehe
Montageanleitung
Informationen zu Einbau, Betrieb und Instandhaltung :
siehe Montageanleitung
Verwendete Gegenstände bei der Effizienz-Messung, die
nicht durch die Messkategorie beschrieben sind : -
SchallleistungspegelLWA7 : 78 dB(A)
Hersteller: MAICO
DZQ 60/6 B Axial-Wandventilator
Artikelnummer: 0083.0065
Menge: 1,000 Stck

**10.747 DZS 60/6 Axial-Wandventilator Axial-Wandventilator mit Stahlwandring, DN600, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 9.830 m3/h
FördervolumenNenn : 7.030 m3/h (im opt. Wirkungsgrad)
Druck pfs, Nenn : 90 Pa (im opt. Wirkungsgrad)
Drehzahl nNenn : 935 1/min (im opt. Wirkungsgrad)
Drehzahl : 979 1/min
Laufradtyp : axial
Drehzahlsteuerbar : +
Reversierbarkeit : +
Spannungsart : Drehstrom
Bemessungsspannung : 400 V
Netzfrequenz : 50 Hz
Nennleistung : 525 W (im opt. Wirkungsgrad)
INenn : 1,1 A (im opt. Wirkungsgrad)
IMax : 1,4 A
Schutzart : IP 55
Wärmeklasse : F
Polumschaltbar : -
Netzzuleitung : 7 x 1,5 mm2
Einbauort : Wand / Decke
Einbauart : Aufputz
Einbaulage : waagerecht / senkrecht
Material : Stahlblech, verzinkt
Farbe : silber
Gewicht : 24 kg
Gewicht mit Verpackung : 28,4 kg
Nennweite : 600 mm
Breite : 820 mm
Höhe : 820 mm
Tiefe : 340 mm
Breite mit Verpackung : 850 mm
Höhe mit Verpackung : 850 mm
Tiefe mit Verpackung : 430 mm
Fördermitteltemperatur bei Nennstrom : -20  C bis 60  C
Fördermitteltemperatur bei IMax : -20  C bis 60  C
Verpackungseinheit : 1 Stück
Sortiment : C
GTIN (EAN) : 4012799940647
Technische Daten nach ErP im Best Efficiency Point
(BEP)
Gesamteffizienz e : 33,5 %
Messkategorie : A
Effizienzkategorie : statisch
Effizienzgrad N : 41,6
VSD erforderlich : nein
Herstellungsjahr : siehe Typenschild
Herstellername / Amtliche Registriernummer /
Niederlassungsort des Herstellers : Maico
Elektroapparate-Fabrik GmbH / Registergericht
Freiburg, HRB 601233 / Villingen-Schwenningen
Art.-Nr. : 0094.0064
PBEP / FördervolumenBEP / Pfs, BEP : 0,525 kW / 7.030
m3/h / 90 Pa
nBEP : 935 1/min
spezifisches Verhältnis : ca. 1
Informationen zur Zerlegung und Entsorgung : siehe
Montageanleitung
Informationen zu Einbau, Betrieb und Instandhaltung :
siehe Montageanleitung
Verwendete Gegenstände bei der Effizienz-Messung, die
nicht durch die Messkategorie beschrieben sind : -
SchallleistungspegelLWA7 : 78 dB(A)
Technische Daten nach ErP im Best Efficiency Point
(BEP)
Gesamteffizienz e : 33,5 %
Messkategorie : A
Effizienzkategorie : statisch
Effizienzgrad N : 41,6
VSD erforderlich : nein
Herstellungsjahr : siehe Typenschild
Herstellername / Amtliche Registriernummer /
Niederlassungsort des Herstellers : Maico
Elektroapparate-Fabrik GmbH / Registergericht
Freiburg, HRB 601233 / Villingen-Schwenningen
Art.-Nr. : 0094.0064
PBEP / FördervolumenBEP / Pfs, BEP : 0,525 kW / 7.030
m3/h / 90 Pa
nBEP : 935 1/min
spezifisches Verhältnis : ca. 1
Informationen zur Zerlegung und Entsorgung : siehe
Montageanleitung
Informationen zu Einbau, Betrieb und Instandhaltung :
siehe Montageanleitung
Verwendete Gegenstände bei der Effizienz-Messung, die
nicht durch die Messkategorie beschrieben sind : -
SchallleistungspegelLWA7 : 78 dB(A)
Hersteller: MAICO
DZS 60/6 B Axial-Wandventilator
Artikelnummer: 0094.0064
Menge: 1,000 Stck

**10.748 DZQ 60/4 Axial-Wandventilator Axial-Wandventilator mit quadratischer Wandplatte, DN600, Drehstrom**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 14.560 m3/h
FördervolumenNenn : 10.800 m3/h (im opt. Wirkungsgrad)
Druck pfs, Nenn : 175 Pa (im opt. Wirkungsgrad)
Drehzahl nNenn : 1.370 1/min (im opt. Wirkungsgrad)
Drehzahl : 1.417 1/min
Laufradtyp : axial
Drehzahlsteuerbar : +
Reversierbarkeit : +
Spannungsart : Drehstrom
Bemessungsspannung : 400 V
Netzfrequenz : 50 Hz
Nennleistung : 1.385 W (im opt. Wirkungsgrad)
INenn : 2,2 A (im opt. Wirkungsgrad)
IMax : 3,5 A
Schutzart : IP 55
Wärmeklasse : F
Polumschaltbar : -
Netzzuleitung : 7 x 1,5 mm2
Einbauort : Wand / Decke
Einbauart : Aufputz
Einbaulage : waagerecht / senkrecht
Material : Stahlblech, verzinkt
Farbe : silber
Gewicht : 33,32 kg
Gewicht mit Verpackung : 38,88 kg
Nennweite : 600 mm
Breite : 820 mm
Höhe : 820 mm
Tiefe : 401 mm
Breite mit Verpackung : 850 mm
Höhe mit Verpackung : 850 mm
Tiefe mit Verpackung : 435 mm
Fördermitteltemperatur bei Nennstrom : -20  C bis 60  C
Fördermitteltemperatur bei IMax : -20  C bis 60  C
Verpackungseinheit : 1 Stück
Sortiment : C
GTIN (EAN) : 4012799831341
Technische Daten nach ErP im Best Efficiency Point
(BEP)
Gesamteffizienz e : 37,9 %
Messkategorie : A
Effizienzkategorie : statisch
Effizienzgrad N : 43,3
VSD erforderlich : nein
Herstellungsjahr : siehe Typenschild
Herstellername / Amtliche Registriernummer /
Niederlassungsort des Herstellers : Maico
Elektroapparate-Fabrik GmbH / Registergericht
Freiburg, HRB 601233 / Villingen-Schwenningen
Art.-Nr. : 0083.0134
PBEP / FördervolumenBEP / Pfs, BEP : 1,385 kW / 10.800
m3/h / 175 Pa
nBEP : 1.370 1/min
spezifisches Verhältnis : ca. 1
Informationen zur Zerlegung und Entsorgung : siehe
Montageanleitung
Informationen zu Einbau, Betrieb und Instandhaltung :
siehe Montageanleitung
Verwendete Gegenstände bei der Effizienz-Messung, die
nicht durch die Messkategorie beschrieben sind : -
SchallleistungspegelLWA7 : 86 dB(A)
Technische Daten nach ErP im Best Efficiency Point
(BEP)
Gesamteffizienz e : 37,9 %
Messkategorie : A
Effizienzkategorie : statisch
Effizienzgrad N : 43,3
VSD erforderlich : nein
Herstellungsjahr : siehe Typenschild
Herstellername / Amtliche Registriernummer /
Niederlassungsort des Herstellers : Maico
Elektroapparate-Fabrik GmbH / Registergericht
Freiburg, HRB 601233 / Villingen-Schwenningen
Art.-Nr. : 0083.0134
PBEP / FördervolumenBEP / Pfs, BEP : 1,385 kW / 10.800
m3/h / 175 Pa
nBEP : 1.370 1/min
spezifisches Verhältnis : ca. 1
Informationen zur Zerlegung und Entsorgung : siehe
Montageanleitung
Informationen zu Einbau, Betrieb und Instandhaltung :
siehe Montageanleitung
Verwendete Gegenstände bei der Effizienz-Messung, die
nicht durch die Messkategorie beschrieben sind : -
SchallleistungspegelLWA7 : 86 dB(A)
Hersteller: MAICO
DZQ 60/4 B Axial-Wandventilator
Artikelnummer: 0083.0134
Menge: 1,000 Stck

**10.749 DZS 60/4 Axial-Wandventilator Axial-Wandventilator mit Stahlwandring, DN600, Drehstrom**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 14.560 m3/h
FördervolumenNenn : 10.800 m3/h (im opt. Wirkungsgrad)
Druck pfs, Nenn : 175 Pa (im opt. Wirkungsgrad)
Drehzahl nNenn : 1.370 1/min (im opt. Wirkungsgrad)
Drehzahl : 1.417 1/min
Laufradtyp : axial
Drehzahlsteuerbar : +
Reversierbarkeit : +
Spannungsart : Drehstrom
Bemessungsspannung : 400 V
Netzfrequenz : 50 Hz
Nennleistung : 1.385 W (im opt. Wirkungsgrad)
INenn : 2,2 A (im opt. Wirkungsgrad)
IMax : 3,5 A
Schutzart : IP 55
Wärmeklasse : F
Polumschaltbar : -
Netzzuleitung : 7 x 1,5 mm2
Einbauort : Wand / Decke
Einbauart : Aufputz
Einbaulage : waagerecht / senkrecht
Material : Stahlblech, verzinkt
Farbe : silber
Gewicht : 28,78 kg
Gewicht mit Verpackung : 34,4 kg
Nennweite : 600 mm
Breite : 820 mm
Höhe : 820 mm
Tiefe : 399 mm
Breite mit Verpackung : 770 mm
Höhe mit Verpackung : 395 mm
Tiefe mit Verpackung : 770 mm
Fördermitteltemperatur bei Nennstrom : -20  C bis 60  C
Fördermitteltemperatur bei IMax : -20  C bis 60  C
Verpackungseinheit : 1 Stück
Sortiment : C
GTIN (EAN) : 4012799940333
Technische Daten nach ErP im Best Efficiency Point
(BEP)
Gesamteffizienz e : 37,9 %
Messkategorie : A
Effizienzkategorie : statisch
Effizienzgrad N : 43,3
VSD erforderlich : nein
Herstellungsjahr : siehe Typenschild
Herstellername / Amtliche Registriernummer /
Niederlassungsort des Herstellers : Maico
Elektroapparate-Fabrik GmbH / Registergericht
Freiburg, HRB 601233 / Villingen-Schwenningen
Art.-Nr. : 0094.0033
PBEP / FördervolumenBEP / Pfs, BEP : 1,385 kW / 10.800
m3/h / 175 Pa
nBEP : 1.370 1/min
spezifisches Verhältnis : ca. 1
Informationen zur Zerlegung und Entsorgung : siehe
Montageanleitung
Informationen zu Einbau, Betrieb und Instandhaltung :
siehe Montageanleitung
Verwendete Gegenstände bei der Effizienz-Messung, die
nicht durch die Messkategorie beschrieben sind : -
SchallleistungspegelLWA7 : 86 dB(A)
Technische Daten nach ErP im Best Efficiency Point
(BEP)
Gesamteffizienz e : 37,9 %
Messkategorie : A
Effizienzkategorie : statisch
Effizienzgrad N : 43,3
VSD erforderlich : nein
Herstellungsjahr : siehe Typenschild
Herstellername / Amtliche Registriernummer /
Niederlassungsort des Herstellers : Maico
Elektroapparate-Fabrik GmbH / Registergericht
Freiburg, HRB 601233 / Villingen-Schwenningen
Art.-Nr. : 0094.0033
PBEP / FördervolumenBEP / Pfs, BEP : 1,385 kW / 10.800
m3/h / 175 Pa
nBEP : 1.370 1/min
spezifisches Verhältnis : ca. 1
Informationen zur Zerlegung und Entsorgung : siehe
Montageanleitung
Informationen zu Einbau, Betrieb und Instandhaltung :
siehe Montageanleitung
Verwendete Gegenstände bei der Effizienz-Messung, die
nicht durch die Messkategorie beschrieben sind : -
SchallleistungspegelLWA7 : 86 dB(A)
Hersteller: MAICO
DZS 60/4 B Axial-Wandventilator
Artikelnummer: 0094.0033
Menge: 1,000 Stck

**10.750 DZQ 60/8 Axial-Wandventilator Axial-Wandventilator mit quadratischer Wandplatte, DN600, Drehstrom, p**
Drehstrom-Ausführung:
Axial-Wandventilator mit quadratischer Wandplatte, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Quadratische Wandplatte
Fördervolumen : 7.490 m3/h / 14.970 m3/h
FördervolumenNenn : 5.480 m3/h / 10.790 m3/h (im opt.
Wirkungsgrad)
Druck pfs, Nenn : 52 Pa - 210 Pa (im opt. Wirkungsgrad)
Drehzahl nNenn : 720 1/min - 1.425 1/min (im opt.
Wirkungsgrad)
Drehzahl : 727 1/min / 1.449 1/min
Laufradtyp : axial
Drehzahlsteuerbar : +
Reversierbarkeit : +
Spannungsart : Drehstrom
Bemessungsspannung : 400 V
Netzfrequenz : 50 Hz
Nennleistung : 250 W / 1.600 W (im opt. Wirkungsgrad)
INenn : 1 A / 3 A (im opt. Wirkungsgrad)
IMax : 4,3 A
Schutzart : IP 55
Wärmeklasse : F
Polumschaltbar : +
Polanzahl bei hoher Drehzahl : 4
Polanzahl bei niedriger Drehzahl : 8
Netzzuleitung : 7 x 1,5 mm2
Einbauort : Wand / Decke
Einbauart : Aufputz
Einbaulage : waagerecht / senkrecht
Material : Stahlblech, verzinkt
Farbe : silber
Gewicht : 32,94 kg
Gewicht mit Verpackung : 38,5 kg
Nennweite : 600 mm
Breite : 820 mm
Höhe : 820 mm
Tiefe : 401 mm
Breite mit Verpackung : 850 mm
Höhe mit Verpackung : 850 mm
Tiefe mit Verpackung : 435 mm
Fördermitteltemperatur bei Nennstrom : -20  C bis 60  C
Fördermitteltemperatur bei IMax : -20  C bis 60  C
Verpackungseinheit : 1 Stück
Sortiment : C
GTIN (EAN) : 4012799831648
Technische Daten nach ErP im Best Efficiency Point
(BEP)
Gesamteffizienz e : 39,3 %
Messkategorie : A
Effizienzkategorie : statisch
Effizienzgrad N : 44,4
VSD erforderlich : nein
Herstellungsjahr : siehe Typenschild
Herstellername / Amtliche Registriernummer /
Niederlassungsort des Herstellers : Maico
Elektroapparate-Fabrik GmbH / Registergericht
Freiburg, HRB 601233 / Villingen-Schwenningen
Art.-Nr. : 0083.0164
PBEP / FördervolumenBEP / Pfs, BEP : 1,6 kW / 10.790
m3/h / 210 Pa
nBEP : 1.425 1/min
spezifisches Verhältnis : ca. 1
Informationen zur Zerlegung und Entsorgung : siehe
Montageanleitung
Informationen zu Einbau, Betrieb und Instandhaltung :
siehe Montageanleitung
Verwendete Gegenstände bei der Effizienz-Messung, die
nicht durch die Messkategorie beschrieben sind : -
SchallleistungspegelLWA7 : 71 dB(A) / 87 dB(A)
Technische Daten nach ErP im Best Efficiency Point
(BEP)
Gesamteffizienz e : 39,3 %
Messkategorie : A
Effizienzkategorie : statisch
Effizienzgrad N : 44,4
VSD erforderlich : nein
Herstellungsjahr : siehe Typenschild
Herstellername / Amtliche Registriernummer /
Niederlassungsort des Herstellers : Maico
Elektroapparate-Fabrik GmbH / Registergericht
Freiburg, HRB 601233 / Villingen-Schwenningen
Art.-Nr. : 0083.0164
PBEP / FördervolumenBEP / Pfs, BEP : 1,6 kW / 10.790
m3/h / 210 Pa
nBEP : 1.425 1/min
spezifisches Verhältnis : ca. 1
Informationen zur Zerlegung und Entsorgung : siehe
Montageanleitung
Informationen zu Einbau, Betrieb und Instandhaltung :
siehe Montageanleitung
Verwendete Gegenstände bei der Effizienz-Messung, die
nicht durch die Messkategorie beschrieben sind : -
SchallleistungspegelLWA7 : 71 dB(A) / 87 dB(A)
Hersteller: MAICO
DZQ 60/84 B Axial-Wandventilator
Artikelnummer: 0083.0164
Menge: 1,000 Stck

**10.751 DZS 60/8 Axial-Wandventilator Axial-Wandventilator mit Stahlwandring, DN600, Drehstrom, polumschaltb**
Drehstrom-Ausführung :
Axial-Wandventilator mit Stahlwandring, in
Drehstromausführung.
Kurzbeschreibung:
Zur Aufputzmontage.
Schutzgitter auf der Saugseite, Berührungsschutz gemäß
DIN EN ISO 13857.
8-blättrige Flügelräder aus glasfaserverstärktem
Polyamid.
Thermischer Überlastungsschutz serienmäßig.
Ventilatoren erfüllen die Anforderungen der
europäischen Ökodesign Verordnung (EG) Nr.327/2011
Richtlinie 2009/125/EG.
Vibrationsfreier Lauf durch dynamisch gewuchtetes
Flügelrad und Motor (Welle-Rotor), gemäß Gütestufe 6.3,
DIN ISO 1940, Teil 1.
Hoher lüftungsseitiger Wirkungsgrad.
Niedriges Betriebsgeräusch.
Erhöhte Langlebigkeit durch qualitativ hochwertige
Materialien wie geräuscharme Kugellager.
Ventilatoren sind wartungsfrei.
Einbau zur Be- und Entlüftung in jeder Lage möglich.
Förderrichtung:
Die Förderrichtung ist gekennzeichnet.
Standard Abluftbetrieb, Förderrichtung über Motor
saugend.
Drehstrommotor:
Typenreihen DZQ/DZS.
Asynchronmotor.
Nicht zur Förderung wasserdampfgesättigter Luft
geeignet.
Bemessungsspannung 400 V, 50 Hz.
Schutzart IP 55. Ausnahme bei Typ DZQ ... D IP 54.
Drehzahlsteuerbar. Ausnahme bei Typ DZQ 40/2 B und DZS
40/2 B.
Geräte lassen sich mit einem optionalen
5-Stufentransformator stufenweise schalten.
Reversierbar.
Reversierbetrieb: Der Volumenstrom verringert sich um
ca. 35 % bei anormaler Förderrichtung.
Thermischer Überlastungsschutz serienmäßig. Ausnahme
bei Typ DZQ/DZS 25/4 D und polumschaltbaren
Axial-Wandventilatoren auf Anfrage erhältlich.
Die Anschlüsse sind potenzialfrei auf Klemmen geführt
und müssen an einen Motorvollschutzschalter z.B. MV
25-1 oder den Steuerstromkreis eines Schützes
angeschlossen werden.
Polumschaltbare Ventilatoren: Überlastungsschutz mit
bauseitig zu beschaffendem Motorvollschutzschalter
gewährleisten.
Polumschaltbare Motoren mit den Drehzahlverhältnissen
8/4 oder 4/2 sind im Dahlanderprinzip geschaltet.
Elektrischer Anschluss:
An Klemmleiste im Abschlussdeckel des Motors.
Sicherheitshinweise:
Der Ventilator darf nur in Betrieb genommen werden,
wenn der Berührungsschutz des Laufrades gemäß DIN EN
ISO 13857 gewährleistet ist z.B. mit Maico Schutzgitter
SG.
Technische Daten
Ausführung : Stahlwandring
Fördervolumen : 7.490 m3/h / 14.970 m3/h
FördervolumenNenn : 5.480 m3/h / 10.790 m3/h (im opt.
Wirkungsgrad)
Druck pfs, Nenn : 52 Pa - 210 Pa (im opt. Wirkungsgrad)
Drehzahl nNenn : 720 1/min - 1.425 1/min (im opt.
Wirkungsgrad)
Drehzahl : 727 1/min / 1.449 1/min
Laufradtyp : axial
Drehzahlsteuerbar : +
Reversierbarkeit : +
Spannungsart : Drehstrom
Bemessungsspannung : 400 V
Netzfrequenz : 50 Hz
Nennleistung : 250 W / 1.600 W (im opt. Wirkungsgrad)
INenn : 1 A / 3 A (im opt. Wirkungsgrad)
IMax : 4,3 A
Schutzart : IP 55
Wärmeklasse : F
Polumschaltbar : +
Polanzahl bei hoher Drehzahl : 4
Polanzahl bei niedriger Drehzahl : 8
Netzzuleitung : 7 x 1,5 mm2
Einbauort : Wand / Decke
Einbauart : Aufputz
Einbaulage : waagerecht / senkrecht
Material : Stahlblech, verzinkt
Farbe : silber
Gewicht : 28,32 kg
Gewicht mit Verpackung : 33,6 kg
Nennweite : 600 mm
Breite : 820 mm
Höhe : 820 mm
Tiefe : 399 mm
Breite mit Verpackung : 850 mm
Höhe mit Verpackung : 850 mm
Tiefe mit Verpackung : 440 mm
Fördermitteltemperatur bei Nennstrom : -20  C bis 60  C
Fördermitteltemperatur bei IMax : -20  C bis 60  C
Verpackungseinheit : 1 Stück
Sortiment : C
GTIN (EAN) : 4012799940586
Technische Daten nach ErP im Best Efficiency Point
(BEP)
Gesamteffizienz e : 39,3 %
Messkategorie : A
Effizienzkategorie : statisch
Effizienzgrad N : 44,4
VSD erforderlich : nein
Herstellungsjahr : siehe Typenschild
Herstellername / Amtliche Registriernummer /
Niederlassungsort des Herstellers : Maico
Elektroapparate-Fabrik GmbH / Registergericht
Freiburg, HRB 601233 / Villingen-Schwenningen
Art.-Nr. : 0094.0058
PBEP / FördervolumenBEP / Pfs, BEP : 1,6 kW / 10.790
m3/h / 210 Pa
nBEP : 1.425 1/min
spezifisches Verhältnis : ca. 1
Informationen zur Zerlegung und Entsorgung : siehe
Montageanleitung
Informationen zu Einbau, Betrieb und Instandhaltung :
siehe Montageanleitung
Verwendete Gegenstände bei der Effizienz-Messung, die
nicht durch die Messkategorie beschrieben sind : -
SchallleistungspegelLWA7 : 71 dB(A) / 87 dB(A)
Technische Daten nach ErP im Best Efficiency Point
(BEP)
Gesamteffizienz e : 39,3 %
Messkategorie : A
Effizienzkategorie : statisch
Effizienzgrad N : 44,4
VSD erforderlich : nein
Herstellungsjahr : siehe Typenschild
Herstellername / Amtliche Registriernummer /
Niederlassungsort des Herstellers : Maico
Elektroapparate-Fabrik GmbH / Registergericht
Freiburg, HRB 601233 / Villingen-Schwenningen
Art.-Nr. : 0094.0058
PBEP / FördervolumenBEP / Pfs, BEP : 1,6 kW / 10.790
m3/h / 210 Pa
nBEP : 1.425 1/min
spezifisches Verhältnis : ca. 1
Informationen zur Zerlegung und Entsorgung : siehe
Montageanleitung
Informationen zu Einbau, Betrieb und Instandhaltung :
siehe Montageanleitung
Verwendete Gegenstände bei der Effizienz-Messung, die
nicht durch die Messkategorie beschrieben sind : -
SchallleistungspegelLWA7 : 71 dB(A) / 87 dB(A)
Hersteller: MAICO
DZS 60/84 B Axial-Wandventilator
Artikelnummer: 0094.0058
Menge: 1,000 Stck

**10.752 DAS 71/8 Axialventilator Axialventilator, DN 710, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Fördervolumen : 10.800 m3/h
FördervolumenNenn : 6.150 m3/h (im opt. Wirkungsgrad)
Druck pfs, Nenn : 53 Pa (im opt. Wirkungsgrad)
Drehzahl nNenn : 730 1/min (im opt. Wirkungsgrad)
Drehzahl : 740 1/min
Laufradtyp : axial
Drehzahlsteuerbar : -
Reversierbarkeit : -
Spannungsart : Drehstrom
Bemessungsspannung : 400 V
Netzfrequenz : 50 Hz
Nennleistung : 288 W (im opt. Wirkungsgrad)
INenn : 1,3 A (im opt. Wirkungsgrad)
IMax : 1,6 A
Schutzart : IP 55
Wärmeklasse : F
Einbauort : Wand
Einbaulage : senkrecht
Material : Stahlblech, lackiert
Material Gehäuse : Stahlblech, lackiert
Farbe : grau
Gewicht : 35 kg
Gewicht mit Verpackung : 53 kg
Nennweite : 710 mm
Breite : 910 mm
Höhe : 910 mm
Tiefe : 465 mm
Breite mit Verpackung : 950 mm
Höhe mit Verpackung : 950 mm
Tiefe mit Verpackung : 630 mm
Fördermitteltemperatur bei Nennstrom : 50  C
Fördermitteltemperatur bei IMax : -20  C bis 50  C
Verpackungseinheit : 1 Stück
Sortiment : C
GTIN (EAN) : 4012799838517
Technische Daten nach ErP im Best Efficiency Point
(BEP)
Gesamteffizienz e : 31,2 %
Messkategorie : C
Effizienzkategorie : statisch
Effizienzgrad N : 41
VSD erforderlich : nein
Herstellungsjahr : siehe Typenschild
Herstellername / Amtliche Registriernummer /
Niederlassungsort des Herstellers : Maico
Elektroapparate-Fabrik GmbH / Registergericht
Freiburg, HRB 601233 / Villingen-Schwenningen
Art.-Nr. : 0083.0851
PBEP / FördervolumenBEP / Pfs, BEP : 0,288 kW / 6.150
m3/h / 53 Pa
nBEP : 730 1/min
spezifisches Verhältnis : ca. 1
Informationen zur Zerlegung und Entsorgung : siehe
Montageanleitung
Informationen zu Einbau, Betrieb und Instandhaltung :
siehe Montageanleitung
Verwendete Gegenstände bei der Effizienz-Messung, die
nicht durch die Messkategorie beschrieben sind : -
IBEP : 1,3 A
SchallleistungspegelLWA7 : 65 dB(A)
Technische Daten nach ErP im Best Efficiency Point
(BEP)
Gesamteffizienz e : 31,2 %
Messkategorie : C
Effizienzkategorie : statisch
Effizienzgrad N : 41
VSD erforderlich : nein
Herstellungsjahr : siehe Typenschild
Herstellername / Amtliche Registriernummer /
Niederlassungsort des Herstellers : Maico
Elektroapparate-Fabrik GmbH / Registergericht
Freiburg, HRB 601233 / Villingen-Schwenningen
Art.-Nr. : 0083.0851
PBEP / FördervolumenBEP / Pfs, BEP : 0,288 kW / 6.150
m3/h / 53 Pa
nBEP : 730 1/min
spezifisches Verhältnis : ca. 1
Informationen zur Zerlegung und Entsorgung : siehe
Montageanleitung
Informationen zu Einbau, Betrieb und Instandhaltung :
siehe Montageanleitung
Verwendete Gegenstände bei der Effizienz-Messung, die
nicht durch die Messkategorie beschrieben sind : -
IBEP : 1,3 A
SchallleistungspegelLWA7 : 65 dB(A)
Hersteller: MAICO
DAS 71/8 Axialventilator
Artikelnummer: 0083.0851
Menge: 1,000 Stck

**10.753 DAS 71/6 Axialventilator Axialventilator, DN 710, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 15.000 m3/h
FördervolumenNenn : 8.200 m3/h (im opt. Wirkungsgrad)
Druck pfs, Nenn : 94 Pa (im opt. Wirkungsgrad)
Drehzahl nNenn : 970 1/min (im opt. Wirkungsgrad)
Drehzahl : 975 1/min
Laufradtyp : axial
Drehzahlsteuerbar : +
Reversierbarkeit : -
Spannungsart : Drehstrom
Bemessungsspannung : 400 V
Netzfrequenz : 50 Hz
Nennleistung : 570 W (im opt. Wirkungsgrad)
INenn : 2,2 A (im opt. Wirkungsgrad)
IMax : 2,5 A
Schutzart : IP 55
Wärmeklasse : F
Einbauort : Wand
Einbaulage : senkrecht
Material : Stahlblech, lackiert
Material Gehäuse : Stahlblech, lackiert
Farbe : grau
Gewicht : 35 kg
Gewicht mit Verpackung : 53 kg
Nennweite : 710 mm
Breite : 910 mm
Höhe : 910 mm
Tiefe : 465 mm
Breite mit Verpackung : 950 mm
Höhe mit Verpackung : 950 mm
Tiefe mit Verpackung : 630 mm
Fördermitteltemperatur bei Nennstrom : 50  C
Fördermitteltemperatur bei IMax : -20  C bis 50  C
Verpackungseinheit : 1 Stück
Sortiment : C
GTIN (EAN) : 4012799838524
Technische Daten nach ErP im Best Efficiency Point
(BEP)
Gesamteffizienz e : 37 %
Messkategorie : C
Effizienzkategorie : statisch
Effizienzgrad N : 45
VSD erforderlich : nein
Herstellungsjahr : siehe Typenschild
Herstellername / Amtliche Registriernummer /
Niederlassungsort des Herstellers : Maico
Elektroapparate-Fabrik GmbH / Registergericht
Freiburg, HRB 601233 / Villingen-Schwenningen
Art.-Nr. : 0083.0852
PBEP / FördervolumenBEP / Pfs, BEP : 0,57 kW / 8.200
m3/h / 94 Pa
nBEP : 970 1/min
spezifisches Verhältnis : ca. 1
Informationen zur Zerlegung und Entsorgung : siehe
Montageanleitung
Informationen zu Einbau, Betrieb und Instandhaltung :
siehe Montageanleitung
Verwendete Gegenstände bei der Effizienz-Messung, die
nicht durch die Messkategorie beschrieben sind : -
IBEP : 2,2 A
SchallleistungspegelLWA7 : 71 dB(A)
Technische Daten nach ErP im Best Efficiency Point
(BEP)
Gesamteffizienz e : 37 %
Messkategorie : C
Effizienzkategorie : statisch
Effizienzgrad N : 45
VSD erforderlich : nein
Herstellungsjahr : siehe Typenschild
Herstellername / Amtliche Registriernummer /
Niederlassungsort des Herstellers : Maico
Elektroapparate-Fabrik GmbH / Registergericht
Freiburg, HRB 601233 / Villingen-Schwenningen
Art.-Nr. : 0083.0852
PBEP / FördervolumenBEP / Pfs, BEP : 0,57 kW / 8.200
m3/h / 94 Pa
nBEP : 970 1/min
spezifisches Verhältnis : ca. 1
Informationen zur Zerlegung und Entsorgung : siehe
Montageanleitung
Informationen zu Einbau, Betrieb und Instandhaltung :
siehe Montageanleitung
Verwendete Gegenstände bei der Effizienz-Messung, die
nicht durch die Messkategorie beschrieben sind : -
IBEP : 2,2 A
SchallleistungspegelLWA7 : 71 dB(A)
Hersteller: MAICO
DAS 71/6 Axialventilator
Artikelnummer: 0083.0852
Menge: 1,000 Stck

**10.754 DAS 71/4 Axialventilator Axialventilator, DN 710, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 20.000 m3/h
FördervolumenNenn : 12.300 m3/h (im opt. Wirkungsgrad)
Druck pfs, Nenn : 211 Pa (im opt. Wirkungsgrad)
Drehzahl nNenn : 1.460 1/min (im opt. Wirkungsgrad)
Drehzahl : 1.475 1/min
Laufradtyp : axial
Drehzahlsteuerbar : +
Reversierbarkeit : -
Spannungsart : Drehstrom
Bemessungsspannung : 400 V
Netzfrequenz : 50 Hz
Nennleistung : 1.732 W (im opt. Wirkungsgrad)
INenn : 4,1 A (im opt. Wirkungsgrad)
IMax : 5,3 A
Schutzart : IP 55
Wärmeklasse : F
Einbauort : Wand
Einbaulage : senkrecht
Material : Stahlblech, lackiert
Material Gehäuse : Stahlblech, lackiert
Farbe : grau
Gewicht : 46,5 kg
Gewicht mit Verpackung : 64,5 kg
Nennweite : 710 mm
Breite : 910 mm
Höhe : 910 mm
Tiefe : 500 mm
Breite mit Verpackung : 950 mm
Höhe mit Verpackung : 950 mm
Tiefe mit Verpackung : 630 mm
Fördermitteltemperatur bei Nennstrom : 50  C
Fördermitteltemperatur bei IMax : -20  C bis 50  C
Verpackungseinheit : 1 Stück
Sortiment : C
GTIN (EAN) : 4012799838531
Technische Daten nach ErP im Best Efficiency Point
(BEP)
Gesamteffizienz e : 41,5 %
Messkategorie : C
Effizienzkategorie : statisch
Effizienzgrad N : 46
VSD erforderlich : nein
Herstellungsjahr : siehe Typenschild
Herstellername / Amtliche Registriernummer /
Niederlassungsort des Herstellers : Maico
Elektroapparate-Fabrik GmbH / Registergericht
Freiburg, HRB 601233 / Villingen-Schwenningen
Art.-Nr. : 0083.0853
PBEP / FördervolumenBEP / Pfs, BEP : 1,732 kW / 12.300
m3/h / 211 Pa
nBEP : 1.460 1/min
spezifisches Verhältnis : ca. 1
Informationen zur Zerlegung und Entsorgung : siehe
Montageanleitung
Informationen zu Einbau, Betrieb und Instandhaltung :
siehe Montageanleitung
Verwendete Gegenstände bei der Effizienz-Messung, die
nicht durch die Messkategorie beschrieben sind : -
IBEP : 4,1 A
SchallleistungspegelLWA7 : 82 dB(A)
Technische Daten nach ErP im Best Efficiency Point
(BEP)
Gesamteffizienz e : 41,5 %
Messkategorie : C
Effizienzkategorie : statisch
Effizienzgrad N : 46
VSD erforderlich : nein
Herstellungsjahr : siehe Typenschild
Herstellername / Amtliche Registriernummer /
Niederlassungsort des Herstellers : Maico
Elektroapparate-Fabrik GmbH / Registergericht
Freiburg, HRB 601233 / Villingen-Schwenningen
Art.-Nr. : 0083.0853
PBEP / FördervolumenBEP / Pfs, BEP : 1,732 kW / 12.300
m3/h / 211 Pa
nBEP : 1.460 1/min
spezifisches Verhältnis : ca. 1
Informationen zur Zerlegung und Entsorgung : siehe
Montageanleitung
Informationen zu Einbau, Betrieb und Instandhaltung :
siehe Montageanleitung
Verwendete Gegenstände bei der Effizienz-Messung, die
nicht durch die Messkategorie beschrieben sind : -
IBEP : 4,1 A
SchallleistungspegelLWA7 : 82 dB(A)
Hersteller: MAICO
DAS 71/4 Axialventilator
Artikelnummer: 0083.0853
Menge: 1,000 Stck

**10.755 DAS 80/8 Axialventilator Axialventilator, DN 800, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 13.500 m3/h
FördervolumenNenn : 9.800 m3/h (im opt. Wirkungsgrad)
Druck pfs, Nenn : 111 Pa (im opt. Wirkungsgrad)
Drehzahl nNenn : 730 1/min (im opt. Wirkungsgrad)
Drehzahl : 710 1/min
Laufradtyp : axial
Drehzahlsteuerbar : +
Reversierbarkeit : -
Spannungsart : Drehstrom
Bemessungsspannung : 400 V
Netzfrequenz : 50 Hz
Nennleistung : 666 W (im opt. Wirkungsgrad)
INenn : 2 A (im opt. Wirkungsgrad)
IMax : 2,6 A
Schutzart : IP 55
Wärmeklasse : F
Einbauort : Wand
Einbaulage : senkrecht
Material : Stahlblech, lackiert
Material Gehäuse : Stahlblech, lackiert
Farbe : grau
Gewicht : 79 kg
Gewicht mit Verpackung : 106,5 kg
Nennweite : 800 mm
Breite : 1.030 mm
Höhe : 1.030 mm
Tiefe : 465 mm
Breite mit Verpackung : 1.200 mm
Höhe mit Verpackung : 1.200 mm
Tiefe mit Verpackung : 790 mm
Fördermitteltemperatur bei Nennstrom : 50  C
Fördermitteltemperatur bei IMax : -20  C bis 50  C
Verpackungseinheit : 1 Stück
Sortiment : C
GTIN (EAN) : 4012799838548
Technische Daten nach ErP im Best Efficiency Point
(BEP)
Gesamteffizienz e : 45,2 %
Messkategorie : C
Effizienzkategorie : statisch
Effizienzgrad N : 53
VSD erforderlich : nein
Herstellungsjahr : siehe Typenschild
Herstellername / Amtliche Registriernummer /
Niederlassungsort des Herstellers : Maico
Elektroapparate-Fabrik GmbH / Registergericht
Freiburg, HRB 601233 / Villingen-Schwenningen
Art.-Nr. : 0083.0854
PBEP / FördervolumenBEP / Pfs, BEP : 0,666 kW / 9.800
m3/h / 111 Pa
nBEP : 730 1/min
spezifisches Verhältnis : ca. 1
Informationen zur Zerlegung und Entsorgung : siehe
Montageanleitung
Informationen zu Einbau, Betrieb und Instandhaltung :
siehe Montageanleitung
Verwendete Gegenstände bei der Effizienz-Messung, die
nicht durch die Messkategorie beschrieben sind : -
IBEP : 2 A
SchallleistungspegelLWA7 : 76 dB(A)
Technische Daten nach ErP im Best Efficiency Point
(BEP)
Gesamteffizienz e : 45,2 %
Messkategorie : C
Effizienzkategorie : statisch
Effizienzgrad N : 53
VSD erforderlich : nein
Herstellungsjahr : siehe Typenschild
Herstellername / Amtliche Registriernummer /
Niederlassungsort des Herstellers : Maico
Elektroapparate-Fabrik GmbH / Registergericht
Freiburg, HRB 601233 / Villingen-Schwenningen
Art.-Nr. : 0083.0854
PBEP / FördervolumenBEP / Pfs, BEP : 0,666 kW / 9.800
m3/h / 111 Pa
nBEP : 730 1/min
spezifisches Verhältnis : ca. 1
Informationen zur Zerlegung und Entsorgung : siehe
Montageanleitung
Informationen zu Einbau, Betrieb und Instandhaltung :
siehe Montageanleitung
Verwendete Gegenstände bei der Effizienz-Messung, die
nicht durch die Messkategorie beschrieben sind : -
IBEP : 2 A
SchallleistungspegelLWA7 : 76 dB(A)
Hersteller: MAICO
DAS 80/8 Axialventilator
Artikelnummer: 0083.0854
Menge: 1,000 Stck

**10.756 DAS 80/6 Axialventilator Axialventilator, DN 800, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Fördervolumen : 19.000 m3/h
FördervolumenNenn : 13.000 m3/h (im opt. Wirkungsgrad)
Druck pfs, Nenn : 197 Pa (im opt. Wirkungsgrad)
Drehzahl nNenn : 980 1/min (im opt. Wirkungsgrad)
Drehzahl : 970 1/min
Laufradtyp : axial
Drehzahlsteuerbar : -
Reversierbarkeit : -
Spannungsart : Drehstrom
Bemessungsspannung : 400 V
Netzfrequenz : 50 Hz
Nennleistung : 1.286 W (im opt. Wirkungsgrad)
INenn : 3,7 A (im opt. Wirkungsgrad)
IMax : 4,2 A
Schutzart : IP 55
Wärmeklasse : F
Einbauort : Wand
Einbaulage : senkrecht
Material : Stahlblech, lackiert
Material Gehäuse : Stahlblech, lackiert
Farbe : grau
Gewicht : 54 kg
Gewicht mit Verpackung : 118 kg
Nennweite : 800 mm
Breite : 1.030 mm
Höhe : 1.030 mm
Tiefe : 500 mm
Breite mit Verpackung : 1.200 mm
Höhe mit Verpackung : 1.200 mm
Tiefe mit Verpackung : 790 mm
Fördermitteltemperatur bei Nennstrom : 50  C
Fördermitteltemperatur bei IMax : -20  C bis 50  C
Verpackungseinheit : 1 Stück
Sortiment : C
GTIN (EAN) : 4012799838555
Technische Daten nach ErP im Best Efficiency Point
(BEP)
Gesamteffizienz e : 55 %
Messkategorie : C
Effizienzkategorie : statisch
Effizienzgrad N : 61
VSD erforderlich : nein
Herstellungsjahr : siehe Typenschild
Herstellername / Amtliche Registriernummer /
Niederlassungsort des Herstellers : Maico
Elektroapparate-Fabrik GmbH / Registergericht
Freiburg, HRB 601233 / Villingen-Schwenningen
Art.-Nr. : 0083.0855
PBEP / FördervolumenBEP / Pfs, BEP : 1,286 kW / 13.000
m3/h / 197 Pa
nBEP : 980 1/min
spezifisches Verhältnis : ca. 1
Informationen zur Zerlegung und Entsorgung : siehe
Montageanleitung
Informationen zu Einbau, Betrieb und Instandhaltung :
siehe Montageanleitung
Verwendete Gegenstände bei der Effizienz-Messung, die
nicht durch die Messkategorie beschrieben sind : -
IBEP : 3,7 A
SchallleistungspegelLWA7 : 82 dB(A)
Technische Daten nach ErP im Best Efficiency Point
(BEP)
Gesamteffizienz e : 55 %
Messkategorie : C
Effizienzkategorie : statisch
Effizienzgrad N : 61
VSD erforderlich : nein
Herstellungsjahr : siehe Typenschild
Herstellername / Amtliche Registriernummer /
Niederlassungsort des Herstellers : Maico
Elektroapparate-Fabrik GmbH / Registergericht
Freiburg, HRB 601233 / Villingen-Schwenningen
Art.-Nr. : 0083.0855
PBEP / FördervolumenBEP / Pfs, BEP : 1,286 kW / 13.000
m3/h / 197 Pa
nBEP : 980 1/min
spezifisches Verhältnis : ca. 1
Informationen zur Zerlegung und Entsorgung : siehe
Montageanleitung
Informationen zu Einbau, Betrieb und Instandhaltung :
siehe Montageanleitung
Verwendete Gegenstände bei der Effizienz-Messung, die
nicht durch die Messkategorie beschrieben sind : -
IBEP : 3,7 A
SchallleistungspegelLWA7 : 82 dB(A)
Hersteller: MAICO
DAS 80/6 Axialventilator
Artikelnummer: 0083.0855
Menge: 1,000 Stck

**10.757 DAS 80/4 Axialventilator Axialventilator, DN 800, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 28.000 m3/h
FördervolumenNenn : 19.600 m3/h (im opt. Wirkungsgrad)
Druck pfs, Nenn : 443 Pa (im opt. Wirkungsgrad)
Drehzahl nNenn : 1.470 1/min (im opt. Wirkungsgrad)
Drehzahl : 1.435 1/min
Laufradtyp : axial
Drehzahlsteuerbar : +
Reversierbarkeit : -
Spannungsart : Drehstrom
Bemessungsspannung : 400 V
Netzfrequenz : 50 Hz
Nennleistung : 4.001 W (im opt. Wirkungsgrad)
INenn : 7,3 A (im opt. Wirkungsgrad)
IMax : 9,4 A
Schutzart : IP 55
Wärmeklasse : F
Einbauort : Wand
Einbaulage : senkrecht
Material : Stahlblech, lackiert
Material Gehäuse : Stahlblech, lackiert
Farbe : grau
Gewicht : 64 kg
Gewicht mit Verpackung : 120 kg
Nennweite : 800 mm
Breite : 1.030 mm
Höhe : 1.030 mm
Tiefe : 510 mm
Breite mit Verpackung : 1.200 mm
Höhe mit Verpackung : 1.200 mm
Tiefe mit Verpackung : 790 mm
Fördermitteltemperatur bei Nennstrom : 50  C
Fördermitteltemperatur bei IMax : -20  C bis 50  C
Verpackungseinheit : 1 Stück
Sortiment : C
GTIN (EAN) : 4012799838562
Technische Daten nach ErP im Best Efficiency Point
(BEP)
Gesamteffizienz e : 60,2 %
Messkategorie : C
Effizienzkategorie : statisch
Effizienzgrad N : 63
VSD erforderlich : nein
Herstellungsjahr : siehe Typenschild
Herstellername / Amtliche Registriernummer /
Niederlassungsort des Herstellers : Maico
Elektroapparate-Fabrik GmbH / Registergericht
Freiburg, HRB 601233 / Villingen-Schwenningen
Art.-Nr. : 0083.0856
PBEP / FördervolumenBEP / Pfs, BEP : 4,001 kW / 19.600
m3/h / 443 Pa
nBEP : 1.470 1/min
spezifisches Verhältnis : ca. 1
Informationen zur Zerlegung und Entsorgung : siehe
Montageanleitung
Informationen zu Einbau, Betrieb und Instandhaltung :
siehe Montageanleitung
Verwendete Gegenstände bei der Effizienz-Messung, die
nicht durch die Messkategorie beschrieben sind : -
IBEP : 7,3 A
SchallleistungspegelLWA7 : 94 dB(A)
Technische Daten nach ErP im Best Efficiency Point
(BEP)
Gesamteffizienz e : 60,2 %
Messkategorie : C
Effizienzkategorie : statisch
Effizienzgrad N : 63
VSD erforderlich : nein
Herstellungsjahr : siehe Typenschild
Herstellername / Amtliche Registriernummer /
Niederlassungsort des Herstellers : Maico
Elektroapparate-Fabrik GmbH / Registergericht
Freiburg, HRB 601233 / Villingen-Schwenningen
Art.-Nr. : 0083.0856
PBEP / FördervolumenBEP / Pfs, BEP : 4,001 kW / 19.600
m3/h / 443 Pa
nBEP : 1.470 1/min
spezifisches Verhältnis : ca. 1
Informationen zur Zerlegung und Entsorgung : siehe
Montageanleitung
Informationen zu Einbau, Betrieb und Instandhaltung :
siehe Montageanleitung
Verwendete Gegenstände bei der Effizienz-Messung, die
nicht durch die Messkategorie beschrieben sind : -
IBEP : 7,3 A
SchallleistungspegelLWA7 : 94 dB(A)
Hersteller: MAICO
DAS 80/4 Axialventilator
Artikelnummer: 0083.0856
Menge: 1,000 Stck

**10.758 DAS 90/8 Axialventilator Axialventilator, DN 900, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 22.000 m3/h
FördervolumenNenn : 11.150 m3/h (im opt. Wirkungsgrad)
Druck pfs, Nenn : 148 Pa (im opt. Wirkungsgrad)
Drehzahl nNenn : 740 1/min (im opt. Wirkungsgrad)
Drehzahl : 730 1/min
Laufradtyp : axial
Drehzahlsteuerbar : +
Reversierbarkeit : -
Spannungsart : Drehstrom
Bemessungsspannung : 400 V
Netzfrequenz : 50 Hz
Nennleistung : 913 W (im opt. Wirkungsgrad)
INenn : 3,1 A (im opt. Wirkungsgrad)
IMax : 4 A
Schutzart : IP 55
Wärmeklasse : F
Einbauort : Wand
Einbaulage : senkrecht
Material : Stahlblech, lackiert
Material Gehäuse : Stahlblech, lackiert
Farbe : grau
Gewicht : 126 kg
Gewicht mit Verpackung : 153 kg
Nennweite : 900 mm
Breite : 1.130 mm
Höhe : 1.130 mm
Tiefe : 550 mm
Breite mit Verpackung : 1.300 mm
Höhe mit Verpackung : 1.300 mm
Tiefe mit Verpackung : 940 mm
Fördermitteltemperatur bei Nennstrom : 50  C
Fördermitteltemperatur bei IMax : -20  C bis 50  C
Verpackungseinheit : 1 Stück
Sortiment : C
GTIN (EAN) : 4012799838579
Technische Daten nach ErP im Best Efficiency Point
(BEP)
Gesamteffizienz e : 50,1 %
Messkategorie : C
Effizienzkategorie : statisch
Effizienzgrad N : 57
VSD erforderlich : nein
Herstellungsjahr : siehe Typenschild
Herstellername / Amtliche Registriernummer /
Niederlassungsort des Herstellers : Maico
Elektroapparate-Fabrik GmbH / Registergericht
Freiburg, HRB 601233 / Villingen-Schwenningen
Art.-Nr. : 0083.0857
PBEP / FördervolumenBEP / Pfs, BEP : 0,913 kW / 11.150
m3/h / 148 Pa
nBEP : 740 1/min
spezifisches Verhältnis : ca. 1
Informationen zur Zerlegung und Entsorgung : siehe
Montageanleitung
Informationen zu Einbau, Betrieb und Instandhaltung :
siehe Montageanleitung
Verwendete Gegenstände bei der Effizienz-Messung, die
nicht durch die Messkategorie beschrieben sind : -
IBEP : 3,1 A
SchallleistungspegelLWA7 : 84 dB(A)
Technische Daten nach ErP im Best Efficiency Point
(BEP)
Gesamteffizienz e : 50,1 %
Messkategorie : C
Effizienzkategorie : statisch
Effizienzgrad N : 57
VSD erforderlich : nein
Herstellungsjahr : siehe Typenschild
Herstellername / Amtliche Registriernummer /
Niederlassungsort des Herstellers : Maico
Elektroapparate-Fabrik GmbH / Registergericht
Freiburg, HRB 601233 / Villingen-Schwenningen
Art.-Nr. : 0083.0857
PBEP / FördervolumenBEP / Pfs, BEP : 0,913 kW / 11.150
m3/h / 148 Pa
nBEP : 740 1/min
spezifisches Verhältnis : ca. 1
Informationen zur Zerlegung und Entsorgung : siehe
Montageanleitung
Informationen zu Einbau, Betrieb und Instandhaltung :
siehe Montageanleitung
Verwendete Gegenstände bei der Effizienz-Messung, die
nicht durch die Messkategorie beschrieben sind : -
IBEP : 3,1 A
SchallleistungspegelLWA7 : 84 dB(A)
Hersteller: MAICO
DAS 90/8 Axialventilator
Artikelnummer: 0083.0857
Menge: 1,000 Stck

**10.759 DAS 90/6 Axialventilator Axialventilator, DN 900, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 30.000 m3/h
FördervolumenNenn : 14.850 m3/h (im opt. Wirkungsgrad)
Druck pfs, Nenn : 263 Pa (im opt. Wirkungsgrad)
Drehzahl nNenn : 990 1/min (im opt. Wirkungsgrad)
Drehzahl : 980 1/min
Laufradtyp : axial
Drehzahlsteuerbar : +
Reversierbarkeit : -
Spannungsart : Drehstrom
Bemessungsspannung : 400 V
Netzfrequenz : 50 Hz
Nennleistung : 1.910 W (im opt. Wirkungsgrad)
INenn : 5,3 A (im opt. Wirkungsgrad)
IMax : 5,3 A
Schutzart : IP 55
Wärmeklasse : F
Einbauort : Wand
Einbaulage : senkrecht
Material : Stahlblech, lackiert
Material Gehäuse : Stahlblech, lackiert
Farbe : grau
Gewicht : 84 kg
Gewicht mit Verpackung : 142 kg
Nennweite : 900 mm
Breite : 1.130 mm
Höhe : 1.130 mm
Tiefe : 560 mm
Breite mit Verpackung : 1.320 mm
Höhe mit Verpackung : 1.320 mm
Tiefe mit Verpackung : 920 mm
Fördermitteltemperatur bei Nennstrom : 50  C
Fördermitteltemperatur bei IMax : -20  C bis 50  C
Verpackungseinheit : 1 Stück
Sortiment : C
GTIN (EAN) : 4012799838586
Technische Daten nach ErP im Best Efficiency Point
(BEP)
Gesamteffizienz e : 56,8 %
Messkategorie : C
Effizienzkategorie : statisch
Effizienzgrad N : 61
VSD erforderlich : nein
Herstellungsjahr : siehe Typenschild
Herstellername / Amtliche Registriernummer /
Niederlassungsort des Herstellers : Maico
Elektroapparate-Fabrik GmbH / Registergericht
Freiburg, HRB 601233 / Villingen-Schwenningen
Art.-Nr. : 0083.0858
PBEP / FördervolumenBEP / Pfs, BEP : 1,91 kW / 14.850
m3/h / 263 Pa
nBEP : 990 1/min
spezifisches Verhältnis : ca. 1
Informationen zur Zerlegung und Entsorgung : siehe
Montageanleitung
Informationen zu Einbau, Betrieb und Instandhaltung :
siehe Montageanleitung
Verwendete Gegenstände bei der Effizienz-Messung, die
nicht durch die Messkategorie beschrieben sind : -
IBEP : 5,3 A
SchallleistungspegelLWA7 : 89 dB(A)
Technische Daten nach ErP im Best Efficiency Point
(BEP)
Gesamteffizienz e : 56,8 %
Messkategorie : C
Effizienzkategorie : statisch
Effizienzgrad N : 61
VSD erforderlich : nein
Herstellungsjahr : siehe Typenschild
Herstellername / Amtliche Registriernummer /
Niederlassungsort des Herstellers : Maico
Elektroapparate-Fabrik GmbH / Registergericht
Freiburg, HRB 601233 / Villingen-Schwenningen
Art.-Nr. : 0083.0858
PBEP / FördervolumenBEP / Pfs, BEP : 1,91 kW / 14.850
m3/h / 263 Pa
nBEP : 990 1/min
spezifisches Verhältnis : ca. 1
Informationen zur Zerlegung und Entsorgung : siehe
Montageanleitung
Informationen zu Einbau, Betrieb und Instandhaltung :
siehe Montageanleitung
Verwendete Gegenstände bei der Effizienz-Messung, die
nicht durch die Messkategorie beschrieben sind : -
IBEP : 5,3 A
SchallleistungspegelLWA7 : 89 dB(A)
Hersteller: MAICO
DAS 90/6 Axialventilator
Artikelnummer: 0083.0858
Menge: 1,000 Stck

**10.760 DAS 90/4 Axialventilator Axialventilator, DN 900, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 45.000 m3/h
FördervolumenNenn : 22.300 m3/h (im opt. Wirkungsgrad)
Druck pfs, Nenn : 591 Pa (im opt. Wirkungsgrad)
Drehzahl nNenn : 1.480 1/min (im opt. Wirkungsgrad)
Drehzahl : 1.470 1/min
Laufradtyp : axial
Drehzahlsteuerbar : +
Reversierbarkeit : -
Spannungsart : Drehstrom
Bemessungsspannung : 400 V
Netzfrequenz : 50 Hz
Nennleistung : 5.945 W (im opt. Wirkungsgrad)
INenn : 11,8 A (im opt. Wirkungsgrad)
IMax : 15,4 A
Schutzart : IP 55
Wärmeklasse : F
Einbauort : Wand
Einbaulage : senkrecht
Material : Stahlblech, lackiert
Material Gehäuse : Stahlblech, lackiert
Farbe : grau
Gewicht : 100 kg
Gewicht mit Verpackung : 162 kg
Nennweite : 900 mm
Breite : 1.130 mm
Höhe : 1.130 mm
Tiefe : 655 mm
Breite mit Verpackung : 1.300 mm
Höhe mit Verpackung : 1.300 mm
Tiefe mit Verpackung : 930 mm
Fördermitteltemperatur bei Nennstrom : 50  C
Fördermitteltemperatur bei IMax : -20  C bis 50  C
Verpackungseinheit : 1 Stück
Sortiment : C
GTIN (EAN) : 4012799838593
Technische Daten nach ErP im Best Efficiency Point
(BEP)
Gesamteffizienz e : 62 %
Messkategorie : C
Effizienzkategorie : statisch
Effizienzgrad N : 63
VSD erforderlich : nein
Herstellungsjahr : siehe Typenschild
Herstellername / Amtliche Registriernummer /
Niederlassungsort des Herstellers : Maico
Elektroapparate-Fabrik GmbH / Registergericht
Freiburg, HRB 601233 / Villingen-Schwenningen
Art.-Nr. : 0083.0859
PBEP / FördervolumenBEP / Pfs, BEP : 5,945 kW / 22.300
m3/h / 591 Pa
nBEP : 1.480 1/min
spezifisches Verhältnis : ca. 1
Informationen zur Zerlegung und Entsorgung : siehe
Montageanleitung
Informationen zu Einbau, Betrieb und Instandhaltung :
siehe Montageanleitung
Verwendete Gegenstände bei der Effizienz-Messung, die
nicht durch die Messkategorie beschrieben sind : -
IBEP : 11,8 A
SchallleistungspegelLWA7 : 98 dB(A)
Technische Daten nach ErP im Best Efficiency Point
(BEP)
Gesamteffizienz e : 62 %
Messkategorie : C
Effizienzkategorie : statisch
Effizienzgrad N : 63
VSD erforderlich : nein
Herstellungsjahr : siehe Typenschild
Herstellername / Amtliche Registriernummer /
Niederlassungsort des Herstellers : Maico
Elektroapparate-Fabrik GmbH / Registergericht
Freiburg, HRB 601233 / Villingen-Schwenningen
Art.-Nr. : 0083.0859
PBEP / FördervolumenBEP / Pfs, BEP : 5,945 kW / 22.300
m3/h / 591 Pa
nBEP : 1.480 1/min
spezifisches Verhältnis : ca. 1
Informationen zur Zerlegung und Entsorgung : siehe
Montageanleitung
Informationen zu Einbau, Betrieb und Instandhaltung :
siehe Montageanleitung
Verwendete Gegenstände bei der Effizienz-Messung, die
nicht durch die Messkategorie beschrieben sind : -
IBEP : 11,8 A
SchallleistungspegelLWA7 : 98 dB(A)
Hersteller: MAICO
DAS 90/4 Axialventilator
Artikelnummer: 0083.0859
Menge: 1,000 Stck

**10.761 DAS 100/ Axialventilator Axialventilator, DN 1000, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 37.000 m3/h
FördervolumenNenn : 9.750 m3/h (im opt. Wirkungsgrad)
Druck pfs, Nenn : 223 Pa (im opt. Wirkungsgrad)
Drehzahl nNenn : 740 1/min (im opt. Wirkungsgrad)
Drehzahl : 735 1/min
Laufradtyp : axial
Drehzahlsteuerbar : +
Reversierbarkeit : -
Spannungsart : Drehstrom
Bemessungsspannung : 400 V
Netzfrequenz : 50 Hz
Nennleistung : 1.122 W (im opt. Wirkungsgrad)
INenn : 3,5 A (im opt. Wirkungsgrad)
IMax : 4,5 A
Schutzart : IP 55
Wärmeklasse : F
Einbauort : Wand
Einbaulage : senkrecht
Material : Stahlblech, lackiert
Material Gehäuse : Stahlblech, lackiert
Farbe : grau
Gewicht : 130 kg
Gewicht mit Verpackung : 171 kg
Nennweite : 1.000 mm
Breite : 1.250 mm
Höhe : 1.250 mm
Tiefe : 560 mm
Breite mit Verpackung : 1.320 mm
Höhe mit Verpackung : 1.320 mm
Tiefe mit Verpackung : 930 mm
Fördermitteltemperatur bei Nennstrom : 50  C
Fördermitteltemperatur bei IMax : -20  C bis 50  C
Verpackungseinheit : 1 Stück
Sortiment : C
GTIN (EAN) : 4012799838609
Technische Daten nach ErP im Best Efficiency Point
(BEP)
Gesamteffizienz e : 53,8 %
Messkategorie : C
Effizienzkategorie : statisch
Effizienzgrad N : 60
VSD erforderlich : nein
Herstellungsjahr : siehe Typenschild
Herstellername / Amtliche Registriernummer /
Niederlassungsort des Herstellers : Maico
Elektroapparate-Fabrik GmbH / Registergericht
Freiburg, HRB 601233 / Villingen-Schwenningen
Art.-Nr. : 0083.0860
PBEP / FördervolumenBEP / Pfs, BEP : 1,122 kW / 9.750
m3/h / 223 Pa
nBEP : 740 1/min
spezifisches Verhältnis : ca. 1
Informationen zur Zerlegung und Entsorgung : siehe
Montageanleitung
Informationen zu Einbau, Betrieb und Instandhaltung :
siehe Montageanleitung
Verwendete Gegenstände bei der Effizienz-Messung, die
nicht durch die Messkategorie beschrieben sind : -
SchallleistungspegelLWA7 : 83 dB(A)
Technische Daten nach ErP im Best Efficiency Point
(BEP)
Gesamteffizienz e : 53,8 %
Messkategorie : C
Effizienzkategorie : statisch
Effizienzgrad N : 60
VSD erforderlich : nein
Herstellungsjahr : siehe Typenschild
Herstellername / Amtliche Registriernummer /
Niederlassungsort des Herstellers : Maico
Elektroapparate-Fabrik GmbH / Registergericht
Freiburg, HRB 601233 / Villingen-Schwenningen
Art.-Nr. : 0083.0860
PBEP / FördervolumenBEP / Pfs, BEP : 1,122 kW / 9.750
m3/h / 223 Pa
nBEP : 740 1/min
spezifisches Verhältnis : ca. 1
Informationen zur Zerlegung und Entsorgung : siehe
Montageanleitung
Informationen zu Einbau, Betrieb und Instandhaltung :
siehe Montageanleitung
Verwendete Gegenstände bei der Effizienz-Messung, die
nicht durch die Messkategorie beschrieben sind : -
SchallleistungspegelLWA7 : 83 dB(A)
Hersteller: MAICO
DAS 100/8 Axialventilator
Artikelnummer: 0083.0860
Menge: 1,000 Stck

**10.762 DAS 100/ Axialventilator Axialventilator, DN 1000, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 48.000 m3/h
FördervolumenNenn : 13.000 m3/h (im opt. Wirkungsgrad)
Druck pfs, Nenn : 396 Pa (im opt. Wirkungsgrad)
Drehzahl nNenn : 990 1/min (im opt. Wirkungsgrad)
Drehzahl : 980 1/min
Laufradtyp : axial
Drehzahlsteuerbar : +
Reversierbarkeit : -
Spannungsart : Drehstrom
Bemessungsspannung : 400 V
Netzfrequenz : 50 Hz
Nennleistung : 2.414 W (im opt. Wirkungsgrad)
INenn : 7,9 A (im opt. Wirkungsgrad)
IMax : 10 A
Schutzart : IP 55
Wärmeklasse : F
Einbauort : Wand
Einbaulage : senkrecht
Material : Stahlblech, lackiert
Material Gehäuse : Stahlblech, lackiert
Farbe : grau
Gewicht : 168 kg
Gewicht mit Verpackung : 171 kg
Nennweite : 1.000 mm
Breite : 1.250 mm
Höhe : 1.250 mm
Tiefe : 655 mm
Breite mit Verpackung : 1.320 mm
Höhe mit Verpackung : 1.320 mm
Tiefe mit Verpackung : 930 mm
Fördermitteltemperatur bei Nennstrom : 50  C
Fördermitteltemperatur bei IMax : -20  C bis 50  C
Verpackungseinheit : 1 Stück
Sortiment : C
GTIN (EAN) : 4012799838616
Technische Daten nach ErP im Best Efficiency Point
(BEP)
Gesamteffizienz e : 59,3 %
Messkategorie : C
Effizienzkategorie : statisch
Effizienzgrad N : 63
VSD erforderlich : nein
Herstellungsjahr : siehe Typenschild
Herstellername / Amtliche Registriernummer /
Niederlassungsort des Herstellers : Maico
Elektroapparate-Fabrik GmbH / Registergericht
Freiburg, HRB 601233 / Villingen-Schwenningen
Art.-Nr. : 0083.0861
PBEP / FördervolumenBEP / Pfs, BEP : 2,414 kW / 13.000
m3/h / 396 Pa
nBEP : 990 1/min
spezifisches Verhältnis : ca. 1
Informationen zur Zerlegung und Entsorgung : siehe
Montageanleitung
Informationen zu Einbau, Betrieb und Instandhaltung :
siehe Montageanleitung
Verwendete Gegenstände bei der Effizienz-Messung, die
nicht durch die Messkategorie beschrieben sind : -
IBEP : 7,9 A
SchallleistungspegelLWA7 : 90 dB(A)
Technische Daten nach ErP im Best Efficiency Point
(BEP)
Gesamteffizienz e : 59,3 %
Messkategorie : C
Effizienzkategorie : statisch
Effizienzgrad N : 63
VSD erforderlich : nein
Herstellungsjahr : siehe Typenschild
Herstellername / Amtliche Registriernummer /
Niederlassungsort des Herstellers : Maico
Elektroapparate-Fabrik GmbH / Registergericht
Freiburg, HRB 601233 / Villingen-Schwenningen
Art.-Nr. : 0083.0861
PBEP / FördervolumenBEP / Pfs, BEP : 2,414 kW / 13.000
m3/h / 396 Pa
nBEP : 990 1/min
spezifisches Verhältnis : ca. 1
Informationen zur Zerlegung und Entsorgung : siehe
Montageanleitung
Informationen zu Einbau, Betrieb und Instandhaltung :
siehe Montageanleitung
Verwendete Gegenstände bei der Effizienz-Messung, die
nicht durch die Messkategorie beschrieben sind : -
IBEP : 7,9 A
SchallleistungspegelLWA7 : 90 dB(A)
Hersteller: MAICO
DAS 100/6 Axialventilator
Artikelnummer: 0083.0861
Menge: 1,000 Stck

**10.763 DAS 100/ Axialventilator Axialventilator, DN 1000, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 69.000 m3/h
FördervolumenNenn : 19.500 m3/h (im opt. Wirkungsgrad)
Druck pfs, Nenn : 892 Pa (im opt. Wirkungsgrad)
Drehzahl nNenn : 1.480 1/min (im opt. Wirkungsgrad)
Drehzahl : 1.470 1/min
Laufradtyp : axial
Drehzahlsteuerbar : +
Reversierbarkeit : -
Spannungsart : Drehstrom
Bemessungsspannung : 400 V
Netzfrequenz : 50 Hz
Nennleistung : 7.718 W
INenn : 14,8 A (im opt. Wirkungsgrad)
IMax : 17,5 A
Schutzart : IP 55
Wärmeklasse : F
Einbauort : Wand
Einbaulage : senkrecht
Material : Stahlblech, lackiert
Material Gehäuse : Stahlblech, lackiert
Farbe : grau
Gewicht : 132 kg
Gewicht mit Verpackung : 171 kg
Nennweite : 1.000 mm
Breite : 1.250 mm
Höhe : 1.250 mm
Tiefe : 655 mm
Breite mit Verpackung : 1.320 mm
Höhe mit Verpackung : 1.320 mm
Tiefe mit Verpackung : 930 mm
Fördermitteltemperatur bei Nennstrom : 50  C
Fördermitteltemperatur bei IMax : -20  C bis 50  C
Verpackungseinheit : 1 Stück
Sortiment : C
GTIN (EAN) : 4012799838623
Technische Daten nach ErP im Best Efficiency Point
(BEP)
Gesamteffizienz e : 63 %
Messkategorie : C
Effizienzkategorie : statisch
Effizienzgrad N : 64
VSD erforderlich : nein
Herstellungsjahr : siehe Typenschild
Herstellername / Amtliche Registriernummer /
Niederlassungsort des Herstellers : Maico
Elektroapparate-Fabrik GmbH / Registergericht
Freiburg, HRB 601233 / Villingen-Schwenningen
Art.-Nr. : 0083.0862
PBEP / FördervolumenBEP / Pfs, BEP : 7,718 kW / 19.500
m3/h / 892 Pa
nBEP : 1.480 1/min
spezifisches Verhältnis : ca. 1
Informationen zur Zerlegung und Entsorgung : siehe
Montageanleitung
Informationen zu Einbau, Betrieb und Instandhaltung :
siehe Montageanleitung
Verwendete Gegenstände bei der Effizienz-Messung, die
nicht durch die Messkategorie beschrieben sind : -
IBEP : 14,8 A
SchallleistungspegelLWA7 : 98 dB(A)
Technische Daten nach ErP im Best Efficiency Point
(BEP)
Gesamteffizienz e : 63 %
Messkategorie : C
Effizienzkategorie : statisch
Effizienzgrad N : 64
VSD erforderlich : nein
Herstellungsjahr : siehe Typenschild
Herstellername / Amtliche Registriernummer /
Niederlassungsort des Herstellers : Maico
Elektroapparate-Fabrik GmbH / Registergericht
Freiburg, HRB 601233 / Villingen-Schwenningen
Art.-Nr. : 0083.0862
PBEP / FördervolumenBEP / Pfs, BEP : 7,718 kW / 19.500
m3/h / 892 Pa
nBEP : 1.480 1/min
spezifisches Verhältnis : ca. 1
Informationen zur Zerlegung und Entsorgung : siehe
Montageanleitung
Informationen zu Einbau, Betrieb und Instandhaltung :
siehe Montageanleitung
Verwendete Gegenstände bei der Effizienz-Messung, die
nicht durch die Messkategorie beschrieben sind : -
IBEP : 14,8 A
SchallleistungspegelLWA7 : 98 dB(A)
Hersteller: MAICO
DAS 100/4 Axialventilator
Artikelnummer: 0083.0862
Menge: 1,000 Stck

**10.764 DAS 112/ Axialventilator Axialventilator, DN 1120, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Fördervolumen : 47.000 m3/h
FördervolumenNenn : 36.600 m3/h (im opt. Wirkungsgrad)
Druck pfs, Nenn : 197 Pa (im opt. Wirkungsgrad)
Drehzahl nNenn : 720 1/min (im opt. Wirkungsgrad)
Drehzahl : 720 1/min
Laufradtyp : axial
Drehzahlsteuerbar : -
Reversierbarkeit : -
Spannungsart : Drehstrom
Bemessungsspannung : 400 V
Netzfrequenz : 50 Hz
Nennleistung : 2.792 W (im opt. Wirkungsgrad)
INenn : 5,3 A (im opt. Wirkungsgrad)
IMax : 6,8 A
Schutzart : IP 55
Wärmeklasse : F
Einbauort : Wand
Einbaulage : senkrecht
Material : Stahlblech, lackiert
Material Gehäuse : Stahlblech, lackiert
Farbe : grau
Gewicht : 126 kg
Gewicht mit Verpackung : 224 kg
Nennweite : 1.125 mm
Breite : 1.380 mm
Höhe : 380 mm
Tiefe : 655 mm
Breite mit Verpackung : 1.560 mm
Höhe mit Verpackung : 1.560 mm
Tiefe mit Verpackung : 1.000 mm
Fördermitteltemperatur bei Nennstrom : 50  C
Fördermitteltemperatur bei IMax : -20  C bis 50  C
Verpackungseinheit : 1 Stück
Sortiment : C
GTIN (EAN) : 4012799838630
Technische Daten nach ErP im Best Efficiency Point
(BEP)
Gesamteffizienz e : 34,3 %
Messkategorie : C
Effizienzkategorie : statisch
Effizienzgrad N : 38
VSD erforderlich : nein
Herstellungsjahr : siehe Typenschild
Herstellername / Amtliche Registriernummer /
Niederlassungsort des Herstellers : Maico
Elektroapparate-Fabrik GmbH / Registergericht
Freiburg, HRB 601233 / Villingen-Schwenningen
Art.-Nr. : 0083.0863
PBEP / FördervolumenBEP / Pfs, BEP : 2,792 kW / 36.600
m3/h / 197 Pa
nBEP : 720 1/min
spezifisches Verhältnis : ca. 1
Informationen zur Zerlegung und Entsorgung : siehe
Montageanleitung
Informationen zu Einbau, Betrieb und Instandhaltung :
siehe Montageanleitung
Verwendete Gegenstände bei der Effizienz-Messung, die
nicht durch die Messkategorie beschrieben sind : -
IBEP : 5,3 A
SchallleistungspegelLWA7 : 88 dB(A)
Technische Daten nach ErP im Best Efficiency Point
(BEP)
Gesamteffizienz e : 34,3 %
Messkategorie : C
Effizienzkategorie : statisch
Effizienzgrad N : 38
VSD erforderlich : nein
Herstellungsjahr : siehe Typenschild
Herstellername / Amtliche Registriernummer /
Niederlassungsort des Herstellers : Maico
Elektroapparate-Fabrik GmbH / Registergericht
Freiburg, HRB 601233 / Villingen-Schwenningen
Art.-Nr. : 0083.0863
PBEP / FördervolumenBEP / Pfs, BEP : 2,792 kW / 36.600
m3/h / 197 Pa
nBEP : 720 1/min
spezifisches Verhältnis : ca. 1
Informationen zur Zerlegung und Entsorgung : siehe
Montageanleitung
Informationen zu Einbau, Betrieb und Instandhaltung :
siehe Montageanleitung
Verwendete Gegenstände bei der Effizienz-Messung, die
nicht durch die Messkategorie beschrieben sind : -
IBEP : 5,3 A
SchallleistungspegelLWA7 : 88 dB(A)
Hersteller: MAICO
DAS 112/8 Axialventilator
Artikelnummer: 0083.0863
Menge: 1,000 Stck

**10.765 DAS 112/ Axialventilator Axialventilator, DN 1120, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 63.000 m3/h
FördervolumenNenn : 48.800 m3/h (im opt. Wirkungsgrad)
Druck pfs, Nenn : 350 Pa (im opt. Wirkungsgrad)
Drehzahl nNenn : 960 1/min (im opt. Wirkungsgrad)
Drehzahl : 970 1/min
Laufradtyp : axial
Drehzahlsteuerbar : +
Reversierbarkeit : -
Spannungsart : Drehstrom
Bemessungsspannung : 400 V
Netzfrequenz : 50 Hz
Nennleistung : 6.002 W (im opt. Wirkungsgrad)
INenn : 11,1 A (im opt. Wirkungsgrad)
IMax : 13,5 A
Schutzart : IP 55
Wärmeklasse : F
Einbauort : Wand
Einbaulage : senkrecht
Material : Stahlblech, lackiert
Material Gehäuse : Stahlblech, lackiert
Farbe : grau
Gewicht : 133 kg
Gewicht mit Verpackung : 231 kg
Nennweite : 1.125 mm
Breite : 1.380 mm
Höhe : 1.380 mm
Tiefe : 655 mm
Breite mit Verpackung : 1.560 mm
Höhe mit Verpackung : 1.560 mm
Tiefe mit Verpackung : 1.000 mm
Fördermitteltemperatur bei Nennstrom : 50  C
Fördermitteltemperatur bei IMax : -20  C bis 50  C
Verpackungseinheit : 1 Stück
Sortiment : C
GTIN (EAN) : 4012799838647
Technische Daten nach ErP im Best Efficiency Point
(BEP)
Gesamteffizienz e : 37,8 %
Messkategorie : C
Effizienzkategorie : statisch
Effizienzgrad N : 39
VSD erforderlich : nein
Herstellungsjahr : siehe Typenschild
Herstellername / Amtliche Registriernummer /
Niederlassungsort des Herstellers : Maico
Elektroapparate-Fabrik GmbH / Registergericht
Freiburg, HRB 601233 / Villingen-Schwenningen
Art.-Nr. : 0083.0864
PBEP / FördervolumenBEP / Pfs, BEP : 6,002 kW / 48.800
m3/h / 350 Pa
nBEP : 960 1/min
spezifisches Verhältnis : ca. 1
Informationen zur Zerlegung und Entsorgung : siehe
Montageanleitung
Informationen zu Einbau, Betrieb und Instandhaltung :
siehe Montageanleitung
Verwendete Gegenstände bei der Effizienz-Messung, die
nicht durch die Messkategorie beschrieben sind : -
IBEP : 11,1 A
SchallleistungspegelLWA7 : 93 dB(A)
Technische Daten nach ErP im Best Efficiency Point
(BEP)
Gesamteffizienz e : 37,8 %
Messkategorie : C
Effizienzkategorie : statisch
Effizienzgrad N : 39
VSD erforderlich : nein
Herstellungsjahr : siehe Typenschild
Herstellername / Amtliche Registriernummer /
Niederlassungsort des Herstellers : Maico
Elektroapparate-Fabrik GmbH / Registergericht
Freiburg, HRB 601233 / Villingen-Schwenningen
Art.-Nr. : 0083.0864
PBEP / FördervolumenBEP / Pfs, BEP : 6,002 kW / 48.800
m3/h / 350 Pa
nBEP : 960 1/min
spezifisches Verhältnis : ca. 1
Informationen zur Zerlegung und Entsorgung : siehe
Montageanleitung
Informationen zu Einbau, Betrieb und Instandhaltung :
siehe Montageanleitung
Verwendete Gegenstände bei der Effizienz-Messung, die
nicht durch die Messkategorie beschrieben sind : -
IBEP : 11,1 A
SchallleistungspegelLWA7 : 93 dB(A)
Hersteller: MAICO
DAS 112/6 Axialventilator
Artikelnummer: 0083.0864
Menge: 1,000 Stck

**10.766 DAS 125/ Axialventilator Axialventilator, DN 1250, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 56.000 m3/h
FördervolumenNenn : 42.900 m3/h (im opt. Wirkungsgrad)
Druck pfs, Nenn : 215 Pa (im opt. Wirkungsgrad)
Drehzahl nNenn : 730 1/min (im opt. Wirkungsgrad)
Drehzahl : 730 1/min
Laufradtyp : axial
Drehzahlsteuerbar : +
Reversierbarkeit : -
Spannungsart : Drehstrom
Bemessungsspannung : 400 V
Netzfrequenz : 50 Hz
Nennleistung : 3.448 W (im opt. Wirkungsgrad)
INenn : 6,9 A (im opt. Wirkungsgrad)
IMax : 8,9 A
Schutzart : IP 55
Wärmeklasse : F
Einbauort : Wand
Einbaulage : senkrecht
Material : Stahlblech, lackiert
Material Gehäuse : Stahlblech, lackiert
Farbe : grau
Gewicht : 147 kg
Gewicht mit Verpackung : 241 kg
Nennweite : 1.250 mm
Breite : 1.530 mm
Höhe : 1.530 mm
Tiefe : 655 mm
Breite mit Verpackung : 1.560 mm
Höhe mit Verpackung : 1.560 mm
Tiefe mit Verpackung : 980 mm
Fördermitteltemperatur bei Nennstrom : 50  C
Fördermitteltemperatur bei IMax : -20  C bis 50  C
Verpackungseinheit : 1 Stück
Sortiment : C
GTIN (EAN) : 4012799838654
Technische Daten nach ErP im Best Efficiency Point
(BEP)
Gesamteffizienz e : 35,5 %
Messkategorie : C
Effizienzkategorie : statisch
Effizienzgrad N : 38
VSD erforderlich : nein
Herstellungsjahr : siehe Typenschild
Herstellername / Amtliche Registriernummer /
Niederlassungsort des Herstellers : Maico
Elektroapparate-Fabrik GmbH / Registergericht
Freiburg, HRB 601233 / Villingen-Schwenningen
Art.-Nr. : 0083.0865
PBEP / FördervolumenBEP / Pfs, BEP : 3,448 kW / 42.900
m3/h / 215 Pa
nBEP : 730 1/min
spezifisches Verhältnis : ca. 1
Informationen zur Zerlegung und Entsorgung : siehe
Montageanleitung
Informationen zu Einbau, Betrieb und Instandhaltung :
siehe Montageanleitung
Verwendete Gegenstände bei der Effizienz-Messung, die
nicht durch die Messkategorie beschrieben sind : -
IBEP : 6,9 A
SchallleistungspegelLWA7 : 88 dB(A)
Technische Daten nach ErP im Best Efficiency Point
(BEP)
Gesamteffizienz e : 35,5 %
Messkategorie : C
Effizienzkategorie : statisch
Effizienzgrad N : 38
VSD erforderlich : nein
Herstellungsjahr : siehe Typenschild
Herstellername / Amtliche Registriernummer /
Niederlassungsort des Herstellers : Maico
Elektroapparate-Fabrik GmbH / Registergericht
Freiburg, HRB 601233 / Villingen-Schwenningen
Art.-Nr. : 0083.0865
PBEP / FördervolumenBEP / Pfs, BEP : 3,448 kW / 42.900
m3/h / 215 Pa
nBEP : 730 1/min
spezifisches Verhältnis : ca. 1
Informationen zur Zerlegung und Entsorgung : siehe
Montageanleitung
Informationen zu Einbau, Betrieb und Instandhaltung :
siehe Montageanleitung
Verwendete Gegenstände bei der Effizienz-Messung, die
nicht durch die Messkategorie beschrieben sind : -
IBEP : 6,9 A
SchallleistungspegelLWA7 : 88 dB(A)
Hersteller: MAICO
DAS 125/8 Axialventilator
Artikelnummer: 0083.0865
Menge: 1,000 Stck

**10.767 DAS 125/ Axialventilator Axialventilator, DN 1250, Drehstrom**
Kurzbeschreibung:
Axialventilator mit Stahlwandring, in
Drehstromausführung.
Für Wandmontage.
Schutzgitter auf der Saugseite, lackiert.
8- bis 10-blättrige Flügelräder aus
glasfaserverstärktem Polyamid.
Geschützt gegen Witterungseinflüsse durch
Epoxidanstrich.
Ausgelegt für den Temperaturbereich -10  C bis +50  C.
Ventilatoren erfüllen die Anforderungen der
europäischen Ökodesign Verordnung (EG) Nr.327/2011
Richtlinie 2009/125/EG.
Vibrationsfreier Lauf durch dynamisch gewuchtetes
Flügelrad und Motor (Welle-Rotor), gemäß Gütestufe 6.3,
DIN ISO 1940, Teil 1.
Hoher lüftungsseitiger Wirkungsgrad.
Niedriges Betriebsgeräusch.
Einfache Anbringung mittels Quadratische Wandplatte
(Zubehör).
Förderrichtung:
Die Förderrichtung ist gekennzeichnet.
Nur für Entlüftung (Rechtslauf).
Drehstrommotor:
Asynchronmotor.
Nicht zur Förderung wasserdampfgesättigter Luft
geeignet.
Bemessungsspannung 400 V, 50 Hz.
Schutzart IP 55.
Drehzahlsteuerbar, Ausnahmen: DAS 71/8, DAS 80/6 und
DAS 112/8. Geräte über optionalen Frequenzumrichter
z.B. Typ MFU regelbar.
Der Ventilatormotor muss gegen thermische Überlastung
mit einer stromabhängigen Schutzeinrichtung abgesichert
werden. Die Schutzeinrichtung ist bauseitig
bereitzustellen.
Überlastungsschutz mit bauseitigem Motorschutzschalter.
Elektrischer Anschluss:
Im Klemmkasten auf Motor.
Sicherheitshinweise:
Für Ventilatoren mit Leistungsaufnahme > 4 kW muss zur
Anlaufstrombegrenzung ein bauseitiger
Stern-/Dreieckschalter verwendet werden.
Der Ventilator darf nur bei freiem Luftein- oder
austritt in Betrieb genommen werden, wenn der
Berührungsschutz des Laufrades gemäß DIN EN ISO 13857
gewährleistet ist z.B. mit Maico Schutzgitter SG.
Nicht mit einem Transformator regelbar.
Technische Daten
Ausführung : Stahlring
Fördervolumen : 72.000 m3/h
FördervolumenNenn : 57.200 m3/h (im opt. Wirkungsgrad)
Druck pfs, Nenn : 383 Pa (im opt. Wirkungsgrad)
Drehzahl nNenn : 970 1/min (im opt. Wirkungsgrad)
Drehzahl : 980 1/min
Laufradtyp : axial
Drehzahlsteuerbar : +
Reversierbarkeit : -
Spannungsart : Drehstrom
Bemessungsspannung : 400 V
Netzfrequenz : 50 Hz
Nennleistung : 7.497 W (im opt. Wirkungsgrad)
INenn : 14,1 A (im opt. Wirkungsgrad)
IMax : 17 A
Schutzart : IP 55
Wärmeklasse : F
Einbauort : Wand
Einbaulage : senkrecht
Material : Stahlblech, lackiert
Material Gehäuse : Stahlblech, lackiert
Farbe : grau
Gewicht : 175 kg
Gewicht mit Verpackung : 269 kg
Nennweite : 1.250 mm
Breite : 1.530 mm
Höhe : 1.530 mm
Tiefe : 745 mm
Breite mit Verpackung : 1.560 mm
Höhe mit Verpackung : 1.560 mm
Tiefe mit Verpackung : 980 mm
Fördermitteltemperatur bei Nennstrom : 50  C
Fördermitteltemperatur bei IMax : -20  C bis 50  C
Verpackungseinheit : 1 Stück
Sortiment : C
GTIN (EAN) : 4012799838661
Technische Daten nach ErP im Best Efficiency Point
(BEP)
Gesamteffizienz e : 38,7 %
Messkategorie : C
Effizienzkategorie : statisch
Effizienzgrad N : 40
VSD erforderlich : nein
Herstellungsjahr : siehe Typenschild
Herstellername / Amtliche Registriernummer /
Niederlassungsort des Herstellers : Maico
Elektroapparate-Fabrik GmbH / Registergericht
Freiburg, HRB 601233 / Villingen-Schwenningen
Art.-Nr. : 0083.0866
PBEP / FördervolumenBEP / Pfs, BEP : 7,497 kW / 57.200
m3/h / 383 Pa
nBEP : 970 1/min
spezifisches Verhältnis : ca. 1
Informationen zur Zerlegung und Entsorgung : siehe
Montageanleitung
Informationen zu Einbau, Betrieb und Instandhaltung :
siehe Montageanleitung
Verwendete Gegenstände bei der Effizienz-Messung, die
nicht durch die Messkategorie beschrieben sind : -
IBEP : 14,1 A
SchallleistungspegelLWA7 : 96 dB(A)
Technische Daten nach ErP im Best Efficiency Point
(BEP)
Gesamteffizienz e : 38,7 %
Messkategorie : C
Effizienzkategorie : statisch
Effizienzgrad N : 40
VSD erforderlich : nein
Herstellungsjahr : siehe Typenschild
Herstellername / Amtliche Registriernummer /
Niederlassungsort des Herstellers : Maico
Elektroapparate-Fabrik GmbH / Registergericht
Freiburg, HRB 601233 / Villingen-Schwenningen
Art.-Nr. : 0083.0866
PBEP / FördervolumenBEP / Pfs, BEP : 7,497 kW / 57.200
m3/h / 383 Pa
nBEP : 970 1/min
spezifisches Verhältnis : ca. 1
Informationen zur Zerlegung und Entsorgung : siehe
Montageanleitung
Informationen zu Einbau, Betrieb und Instandhaltung :
siehe Montageanleitung
Verwendete Gegenstände bei der Effizienz-Messung, die
nicht durch die Messkategorie beschrieben sind : -
IBEP : 14,1 A
SchallleistungspegelLWA7 : 96 dB(A)
Hersteller: MAICO
DAS 125/6 Axialventilator
Artikelnummer: 0083.0866
Menge: 1,000 Stck

**10.768 EZR 20/2 Axial-Rohrventilator Axial-Rohrventilator, DN 200, Wechselstrom**
Wechselstrom-Ausführung:
Axial-Rohrventilator, in Wechselstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 1.100 m3/h
Drehzahl : 2.850 1/min
Laufradtyp : axial
Drehzahlsteuerbar : +
Reversierbarkeit : +
Spannungsart : Wechselstrom
Bemessungsspannung : 230 V
Netzfrequenz : 50 Hz
Nennleistung : 65 W
INenn : 0,3 A
IMax : 0,51 A
Schutzart : IP 55
Wärmeklasse : B
Polumschaltbar : -
Einbaulage : waagerecht / senkrecht
Material : Stahlblech, verzinkt
Farbe : silber
Gewicht : 5,93 kg
Gewicht mit Verpackung : 6,52 kg
Nennweite : 200 mm
Breite : 254 mm
Höhe : 317 mm
Tiefe : 240 mm
Breite mit Verpackung : 345 mm
Höhe mit Verpackung : 340 mm
Tiefe mit Verpackung : 265 mm
Fördermitteltemperatur bei Nennstrom : -20  C bis 60  C
Fördermitteltemperatur bei IMax : -20  C bis 60  C
Verpackungseinheit : 1 Stück
Sortiment : C
GTIN (EAN) : 4012799860006
Hersteller: MAICO
EZR 20/2 B Axial-Rohrventilator
Artikelnummer: 0086.0000
Menge: 1,000 Stck

**10.769 DZR 20/2 Axial-Rohrventilator Axial-Rohrventilator, DN 200, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 1.100 m3/h
Drehzahl : 2.850 1/min
Laufradtyp : axial
Drehzahlsteuerbar : +
Reversierbarkeit : +
Spannungsart : Drehstrom
Bemessungsspannung : 400 V
Netzfrequenz : 50 Hz
Nennleistung : 75 W
INenn : 0,2 A
IMax : 0,25 A
Schutzart : IP 55
Wärmeklasse : B
Polumschaltbar : -
Netzzuleitung : 7 x 1,5 mm2
Einbaulage : waagerecht / senkrecht
Material : Stahlblech, verzinkt
Farbe : silber
Gewicht : 5,96 kg
Gewicht mit Verpackung : 6,55 kg
Nennweite : 200 mm
Breite : 254 mm
Höhe : 317 mm
Tiefe : 240 mm
Breite mit Verpackung : 355 mm
Höhe mit Verpackung : 335 mm
Tiefe mit Verpackung : 265 mm
Fördermitteltemperatur bei Nennstrom : -20  C bis 60  C
Fördermitteltemperatur bei IMax : -20  C bis 60  C
Verpackungseinheit : 1 Stück
Sortiment : C
GTIN (EAN) : 4012799860204
Hersteller: MAICO
DZR 20/2 B Axial-Rohrventilator
Artikelnummer: 0086.0020
Menge: 1,000 Stck

**10.770 EZR 25/4 Axial-Rohrventilator Axial-Rohrventilator, DN 250, Wechselstrom**
Wechselstrom-Ausführung:
Axial-Rohrventilator, in Wechselstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 1.000 m3/h
Drehzahl : 1.425 1/min
Laufradtyp : axial
Drehzahlsteuerbar : +
Reversierbarkeit : +
Spannungsart : Wechselstrom
Bemessungsspannung : 230 V
Netzfrequenz : 50 Hz
Nennleistung : 32 W
INenn : 0,16 A
IMax : 0,19 A
Schutzart : IP 54
Wärmeklasse : B
Polumschaltbar : -
Einbaulage : waagerecht / senkrecht
Material : Stahlblech, verzinkt
Farbe : silber
Gewicht : 5,79 kg
Gewicht mit Verpackung : 6,62 kg
Nennweite : 250 mm
Breite : 304 mm
Höhe : 372 mm
Tiefe : 300 mm
Breite mit Verpackung : 420 mm
Höhe mit Verpackung : 430 mm
Tiefe mit Verpackung : 330 mm
Fördermitteltemperatur bei Nennstrom : -20  C bis 60  C
Fördermitteltemperatur bei IMax : -20  C bis 60  C
Verpackungseinheit : 1 Stück
Sortiment : C
GTIN (EAN) : 4012799864875
Hersteller: MAICO
EZR 25/4 D Axial-Rohrventilator
Artikelnummer: 0086.0487
Menge: 1,000 Stck

**10.771 EZR 25/2 Axial-Rohrventilator Axial-Rohrventilator, DN250, Wechselstrom**
Wechselstrom-Ausführung:
Axial-Rohrventilator, in Wechselstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 2.200 m3/h
FördervolumenNenn : 1.610 m3/h (im opt. Wirkungsgrad)
Druck pfs, Nenn : 160 Pa (im opt. Wirkungsgrad)
Drehzahl nNenn : 2.930 1/min (im opt. Wirkungsgrad)
Drehzahl : 2.961 1/min
Laufradtyp : axial
Drehzahlsteuerbar : +
Reversierbarkeit : +
Spannungsart : Wechselstrom
Bemessungsspannung : 230 V
Netzfrequenz : 50 Hz
Nennleistung : 195 W (im opt. Wirkungsgrad)
INenn : 1 A (im opt. Wirkungsgrad)
IMax : 1,2 A
Schutzart : IP 55
Wärmeklasse : F
Polumschaltbar : -
Einbaulage : waagerecht / senkrecht
Material : Stahlblech, verzinkt
Farbe : silber
Gewicht : 10,92 kg
Gewicht mit Verpackung : 11,73 kg
Nennweite : 250 mm
Breite : 304 mm
Höhe : 372 mm
Tiefe : 300 mm
Breite mit Verpackung : 420 mm
Höhe mit Verpackung : 435 mm
Tiefe mit Verpackung : 330 mm
Fördermitteltemperatur bei Nennstrom : -20  C bis 60  C
Fördermitteltemperatur bei IMax : -20  C bis 60  C
Verpackungseinheit : 1 Stück
Sortiment : C
GTIN (EAN) : 4012799860020
Technische Daten nach ErP im Best Efficiency Point
(BEP)
Gesamteffizienz e : 47,5 %
Messkategorie : D
Effizienzkategorie : total
Effizienzgrad N : 58,4
VSD erforderlich : nein
Herstellungsjahr : siehe Typenschild
Herstellername / Amtliche Registriernummer /
Niederlassungsort des Herstellers : Maico
Elektroapparate-Fabrik GmbH / Registergericht
Freiburg, HRB 601233 / Villingen-Schwenningen
Art.-Nr. : 0086.0002
PBEP / FördervolumenBEP / Pfs, BEP : 0,191 kW / 1.720
m3/h
nBEP : 2.930 1/min
spezifisches Verhältnis : ca. 1
Informationen zur Zerlegung und Entsorgung : siehe
Montageanleitung
Informationen zu Einbau, Betrieb und Instandhaltung :
siehe Montageanleitung
Verwendete Gegenstände bei der Effizienz-Messung, die
nicht durch die Messkategorie beschrieben sind : -
pf, BEP : 190 Pa
SchallleistungspegelLWA5 : 78 dB(A)
Technische Daten nach ErP im Best Efficiency Point
(BEP)
Gesamteffizienz e : 47,5 %
Messkategorie : D
Effizienzkategorie : total
Effizienzgrad N : 58,4
VSD erforderlich : nein
Herstellungsjahr : siehe Typenschild
Herstellername / Amtliche Registriernummer /
Niederlassungsort des Herstellers : Maico
Elektroapparate-Fabrik GmbH / Registergericht
Freiburg, HRB 601233 / Villingen-Schwenningen
Art.-Nr. : 0086.0002
PBEP / FördervolumenBEP / Pfs, BEP : 0,191 kW / 1.720
m3/h
nBEP : 2.930 1/min
spezifisches Verhältnis : ca. 1
Informationen zur Zerlegung und Entsorgung : siehe
Montageanleitung
Informationen zu Einbau, Betrieb und Instandhaltung :
siehe Montageanleitung
Verwendete Gegenstände bei der Effizienz-Messung, die
nicht durch die Messkategorie beschrieben sind : -
pf, BEP : 190 Pa
SchallleistungspegelLWA5 : 78 dB(A)
Hersteller: MAICO
EZR 25/2 B Axial-Rohrventilator
Artikelnummer: 0086.0002
Menge: 1,000 Stck

**10.772 DZR 25/4 Axial-Rohrventilator Axial-Rohrventilator, DN 250, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 1.100 m3/h
Drehzahl : 1.425 1/min
Laufradtyp : axial
Drehzahlsteuerbar : +
Reversierbarkeit : +
Spannungsart : Drehstrom
Bemessungsspannung : 400 V
Netzfrequenz : 50 Hz
Nennleistung : 50 W
INenn : 0,15 A
IMax : 0,16 A
Schutzart : IP 54
Wärmeklasse : B
Polumschaltbar : -
Netzzuleitung : 5 x 1,5 mm2
Einbaulage : waagerecht / senkrecht
Material : Stahlblech, verzinkt
Farbe : silber
Gewicht : 5,74 kg
Gewicht mit Verpackung : 6,58 kg
Nennweite : 250 mm
Breite : 304 mm
Höhe : 372 mm
Tiefe : 300 mm
Breite mit Verpackung : 420 mm
Höhe mit Verpackung : 430 mm
Tiefe mit Verpackung : 330 mm
Fördermitteltemperatur bei Nennstrom : -20  C bis 40  C
Fördermitteltemperatur bei IMax : -20  C bis 40  C
Verpackungseinheit : 1 Stück
Sortiment : C
GTIN (EAN) : 4012799864905
Hersteller: MAICO
DZR 25/4 D Axial-Rohrventilator
Artikelnummer: 0086.0490
Menge: 1,000 Stck

**10.773 DZR 25/2 Axial-Rohrventilator Axial-Rohrventilator, DN250, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 2.190 m3/h
FördervolumenNenn : 1.580 m3/h (im opt. Wirkungsgrad)
Druck pfs, Nenn : 137 Pa (im opt. Wirkungsgrad)
Drehzahl nNenn : 2.280 1/min (im opt. Wirkungsgrad)
Drehzahl : 2.913 1/min
Laufradtyp : axial
Drehzahlsteuerbar : +
Reversierbarkeit : +
Spannungsart : Drehstrom
Bemessungsspannung : 400 V
Netzfrequenz : 50 Hz
Nennleistung : 175 W (im opt. Wirkungsgrad)
INenn : 0,35 A (im opt. Wirkungsgrad)
IMax : 0,4 A
Schutzart : IP 55
Wärmeklasse : B
Polumschaltbar : -
Netzzuleitung : 7 x 1,5 mm2
Einbaulage : waagerecht / senkrecht
Material : Stahlblech, verzinkt
Farbe : silber
Gewicht : 8,26 kg
Gewicht mit Verpackung : 9,1 kg
Nennweite : 250 mm
Breite : 304 mm
Höhe : 372 mm
Tiefe : 300 mm
Breite mit Verpackung : 420 mm
Höhe mit Verpackung : 440 mm
Tiefe mit Verpackung : 330 mm
Fördermitteltemperatur bei Nennstrom : 60  C
Fördermitteltemperatur bei IMax : 60  C
Verpackungseinheit : 1 Stück
Sortiment : C
GTIN (EAN) : 4012799860228
Technische Daten nach ErP im Best Efficiency Point
(BEP)
Gesamteffizienz e : 46,9 %
Messkategorie : D
Effizienzkategorie : total
Effizienzgrad N : 58,2
VSD erforderlich : nein
Herstellungsjahr : siehe Typenschild
Herstellername / Amtliche Registriernummer /
Niederlassungsort des Herstellers : Maico
Elektroapparate-Fabrik GmbH / Registergericht
Freiburg, HRB 601233 / Villingen-Schwenningen
Art.-Nr. : 0086.0022
PBEP / FördervolumenBEP / Pfs, BEP : 0,163 kW / 1.810
m3/h
nBEP : 2.890 1/min
spezifisches Verhältnis : ca. 1
Informationen zur Zerlegung und Entsorgung : siehe
Montageanleitung
Informationen zu Einbau, Betrieb und Instandhaltung :
siehe Montageanleitung
Verwendete Gegenstände bei der Effizienz-Messung, die
nicht durch die Messkategorie beschrieben sind : -
pf, BEP : 152 Pa
SchallleistungspegelLWA5 : 82 dB(A)
Technische Daten nach ErP im Best Efficiency Point
(BEP)
Gesamteffizienz e : 46,9 %
Messkategorie : D
Effizienzkategorie : total
Effizienzgrad N : 58,2
VSD erforderlich : nein
Herstellungsjahr : siehe Typenschild
Herstellername / Amtliche Registriernummer /
Niederlassungsort des Herstellers : Maico
Elektroapparate-Fabrik GmbH / Registergericht
Freiburg, HRB 601233 / Villingen-Schwenningen
Art.-Nr. : 0086.0022
PBEP / FördervolumenBEP / Pfs, BEP : 0,163 kW / 1.810
m3/h
nBEP : 2.890 1/min
spezifisches Verhältnis : ca. 1
Informationen zur Zerlegung und Entsorgung : siehe
Montageanleitung
Informationen zu Einbau, Betrieb und Instandhaltung :
siehe Montageanleitung
Verwendete Gegenstände bei der Effizienz-Messung, die
nicht durch die Messkategorie beschrieben sind : -
pf, BEP : 152 Pa
SchallleistungspegelLWA5 : 82 dB(A)
Hersteller: MAICO
DZR 25/2 B Axial-Rohrventilator
Artikelnummer: 0086.0022
Menge: 1,000 Stck

**10.774 DZR 25/8 Axial-Rohrventilator Axial-Rohrventilator, DN 250, Drehstrom, polumschaltbar**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 500 m3/h / 1.100 m3/h
Drehzahl : 715 1/min / 1.425 1/min
Laufradtyp : axial
Drehzahlsteuerbar : +
Reversierbarkeit : +
Spannungsart : Drehstrom
Bemessungsspannung : 400 V
Netzfrequenz : 50 Hz
Nennleistung : 40 W / 80 W
INenn : 0,1 A / 0,3 A
IMax : 0,1 A / 0,3 A
Schutzart : IP 55
Wärmeklasse : B
Polumschaltbar : +
Polanzahl bei hoher Drehzahl : 4
Polanzahl bei niedriger Drehzahl : 8
Netzzuleitung : 5 x 1,5 mm2
Einbaulage : waagerecht / senkrecht
Material : Stahlblech, verzinkt
Farbe : silber
Gewicht : 7,27 kg
Gewicht mit Verpackung : 8,1 kg
Nennweite : 250 mm
Breite : 304 mm
Höhe : 372 mm
Tiefe : 300 mm
Breite mit Verpackung : 330 mm
Höhe mit Verpackung : 435 mm
Tiefe mit Verpackung : 420 mm
Fördermitteltemperatur bei Nennstrom : -20  C bis 60  C
Fördermitteltemperatur bei IMax : -20  C bis 60  C
Verpackungseinheit : 1 Stück
Sortiment : C
GTIN (EAN) : 4012799860402
Hersteller: MAICO
DZR 25/84 B Axial-Rohrventilator
Artikelnummer: 0086.0040
Menge: 1,000 Stck

**10.775 EZR 30/6 Axial-Rohrventilator Axial-Rohrventilator, DN 300, Wechselstrom**
Wechselstrom-Ausführung:
Axial-Rohrventilator, in Wechselstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 1.200 m3/h
Drehzahl : 930 1/min
Laufradtyp : axial
Drehzahlsteuerbar : +
Reversierbarkeit : +
Spannungsart : Wechselstrom
Bemessungsspannung : 230 V
Netzfrequenz : 50 Hz
Nennleistung : 59 W
INenn : 0,3 A
IMax : 0,32 A
Schutzart : IP 55
Wärmeklasse : B
Polumschaltbar : -
Einbaulage : waagerecht / senkrecht
Material : Stahlblech, verzinkt
Farbe : silber
Gewicht : 8,43 kg
Gewicht mit Verpackung : 9,24 kg
Nennweite : 300 mm
Breite : 380 mm
Höhe : 424 mm
Tiefe : 300 mm
Breite mit Verpackung : 420 mm
Höhe mit Verpackung : 430 mm
Tiefe mit Verpackung : 330 mm
Fördermitteltemperatur bei Nennstrom : 60  C
Fördermitteltemperatur bei IMax : -20  C bis 60  C
Verpackungseinheit : 1 Stück
Sortiment : C
GTIN (EAN) : 4012799860037
Hersteller: MAICO
EZR 30/6 B Axial-Rohrventilator
Artikelnummer: 0086.0003
Menge: 1,000 Stck

**10.776 EZR 30/4 Axial-Rohrventilator Axial-Rohrventilator, DN 300, Wechselstrom**
Wechselstrom-Ausführung:
Axial-Rohrventilator, in Wechselstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 1.800 m3/h
Drehzahl : 1.425 1/min
Laufradtyp : axial
Drehzahlsteuerbar : +
Reversierbarkeit : +
Spannungsart : Wechselstrom
Bemessungsspannung : 230 V
Netzfrequenz : 50 Hz
Nennleistung : 90 W
INenn : 0,41 A
IMax : 0,51 A
Schutzart : IP 55
Wärmeklasse : B
Polumschaltbar : -
Einbaulage : waagerecht / senkrecht
Material : Stahlblech, verzinkt
Farbe : silber
Gewicht : 8,51 kg
Gewicht mit Verpackung : 9,31 kg
Nennweite : 300 mm
Breite : 380 mm
Höhe : 424 mm
Tiefe : 300 mm
Breite mit Verpackung : 420 mm
Höhe mit Verpackung : 430 mm
Tiefe mit Verpackung : 330 mm
Fördermitteltemperatur bei Nennstrom : 60  C
Fördermitteltemperatur bei IMax : -20  C bis 60  C
Verpackungseinheit : 1 Stück
Sortiment : C
GTIN (EAN) : 4012799860044
Hersteller: MAICO
EZR 30/4 B Axial-Rohrventilator
Artikelnummer: 0086.0004
Menge: 1,000 Stck

**10.777 EZR 30/2 Axial-Rohrventilator Axial-Rohrventilator, DN300, Wechselstrom**
Wechselstrom-Ausführung:
Axial-Rohrventilator, in Wechselstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 3.690 m3/h
FördervolumenNenn : 2.660 m3/h (im opt. Wirkungsgrad)
Druck pfs, Nenn : 165 Pa (im opt. Wirkungsgrad)
Drehzahl nNenn : 2.830 1/min (im opt. Wirkungsgrad)
Drehzahl : 2.884 1/min
Laufradtyp : axial
Drehzahlsteuerbar : +
Reversierbarkeit : +
Spannungsart : Wechselstrom
Bemessungsspannung : 230 V
Netzfrequenz : 50 Hz
Nennleistung : 350 W (im opt. Wirkungsgrad)
INenn : 1,6 A (im opt. Wirkungsgrad)
IMax : 2,4 A
Schutzart : IP 55
Wärmeklasse : B
Polumschaltbar : -
Einbaulage : waagerecht / senkrecht
Material : Stahlblech, verzinkt
Farbe : silber
Gewicht : 12,08 kg
Gewicht mit Verpackung : 12,88 kg
Nennweite : 300 mm
Breite : 380 mm
Höhe : 424 mm
Tiefe : 300 mm
Breite mit Verpackung : 420 mm
Höhe mit Verpackung : 430 mm
Tiefe mit Verpackung : 330 mm
Fördermitteltemperatur bei Nennstrom : 60  C
Fördermitteltemperatur bei IMax : -20  C bis 60  C
Verpackungseinheit : 1 Stück
Sortiment : C
GTIN (EAN) : 4012799860051
Technische Daten nach ErP im Best Efficiency Point
(BEP)
Gesamteffizienz e : 51 %
Messkategorie : D
Effizienzkategorie : total
Effizienzgrad N : 60,4
VSD erforderlich : nein
Herstellungsjahr : siehe Typenschild
Herstellername / Amtliche Registriernummer /
Niederlassungsort des Herstellers : Maico
Elektroapparate-Fabrik GmbH / Registergericht
Freiburg, HRB 601233 / Villingen-Schwenningen
Art.-Nr. : 0086.0005
PBEP / FördervolumenBEP / Pfs, BEP : 0,32 kW / 3.140
m3/h
nBEP : 2.850 1/min
spezifisches Verhältnis : ca. 1
Informationen zur Zerlegung und Entsorgung : siehe
Montageanleitung
Informationen zu Einbau, Betrieb und Instandhaltung :
siehe Montageanleitung
Verwendete Gegenstände bei der Effizienz-Messung, die
nicht durch die Messkategorie beschrieben sind : -
pf, BEP : 187 Pa
SchallleistungspegelLWA5 : 83 dB(A)
Technische Daten nach ErP im Best Efficiency Point
(BEP)
Gesamteffizienz e : 51 %
Messkategorie : D
Effizienzkategorie : total
Effizienzgrad N : 60,4
VSD erforderlich : nein
Herstellungsjahr : siehe Typenschild
Herstellername / Amtliche Registriernummer /
Niederlassungsort des Herstellers : Maico
Elektroapparate-Fabrik GmbH / Registergericht
Freiburg, HRB 601233 / Villingen-Schwenningen
Art.-Nr. : 0086.0005
PBEP / FördervolumenBEP / Pfs, BEP : 0,32 kW / 3.140
m3/h
nBEP : 2.850 1/min
spezifisches Verhältnis : ca. 1
Informationen zur Zerlegung und Entsorgung : siehe
Montageanleitung
Informationen zu Einbau, Betrieb und Instandhaltung :
siehe Montageanleitung
Verwendete Gegenstände bei der Effizienz-Messung, die
nicht durch die Messkategorie beschrieben sind : -
pf, BEP : 187 Pa
SchallleistungspegelLWA5 : 83 dB(A)
Hersteller: MAICO
EZR 30/2 B Axial-Rohrventilator
Artikelnummer: 0086.0005
Menge: 1,000 Stck

**10.778 DZR 30/6 Axial-Rohrventilator Axial-Rohrventilator, DN300, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 1.200 m3/h
Drehzahl : 930 1/min
Laufradtyp : axial
Drehzahlsteuerbar : +
Reversierbarkeit : +
Spannungsart : Drehstrom
Bemessungsspannung : 400 V
Netzfrequenz : 50 Hz
Nennleistung : 70 W
INenn : 0,17 A
IMax : 0,19 A
Schutzart : IP 55
Wärmeklasse : B
Polumschaltbar : -
Netzzuleitung : 7 x 1,5 mm2
Einbaulage : waagerecht / senkrecht
Material : Stahlblech, verzinkt
Farbe : silber
Gewicht : 8,35 kg
Gewicht mit Verpackung : 9,15 kg
Nennweite : 300 mm
Breite : 380 mm
Höhe : 424 mm
Tiefe : 300 mm
Breite mit Verpackung : 420 mm
Höhe mit Verpackung : 430 mm
Tiefe mit Verpackung : 330 mm
Fördermitteltemperatur bei Nennstrom : 60  C
Fördermitteltemperatur bei IMax : -20  C bis 60  C
Verpackungseinheit : 1 Stück
Sortiment : C
GTIN (EAN) : 4012799860235
Hersteller: MAICO
DZR 30/6 B Axial-Rohrventilator
Artikelnummer: 0086.0023
Menge: 1,000 Stck

**10.779 DZR 30/4 Axial-Rohrventilator Axial-Rohrventilator, DN300, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 1.800 m3/h
Drehzahl : 1.425 1/min
Laufradtyp : axial
Drehzahlsteuerbar : +
Reversierbarkeit : +
Spannungsart : Drehstrom
Bemessungsspannung : 400 V
Netzfrequenz : 50 Hz
Nennleistung : 80 W
INenn : 0,3 A
IMax : 0,33 A
Schutzart : IP 55
Wärmeklasse : B
Polumschaltbar : -
Netzzuleitung : 7 x 1,5 mm2
Einbaulage : waagerecht / senkrecht
Material : Stahlblech, verzinkt
Farbe : silber
Gewicht : 8,49 kg
Gewicht mit Verpackung : 9,3 kg
Nennweite : 300 mm
Breite : 380 mm
Höhe : 424 mm
Tiefe : 300 mm
Breite mit Verpackung : 520 mm
Höhe mit Verpackung : 430 mm
Tiefe mit Verpackung : 330 mm
Fördermitteltemperatur bei Nennstrom : 60  C
Fördermitteltemperatur bei IMax : -20  C bis 60  C
Verpackungseinheit : 1 Stück
Sortiment : C
GTIN (EAN) : 4012799860242
Hersteller: MAICO
DZR 30/4 B Axial-Rohrventilator
Artikelnummer: 0086.0024
Menge: 1,000 Stck

**10.780 DZR 30/2 Axial-Rohrventilator Axial-Rohrventilator, DN300, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 3.670 m3/h
FördervolumenNenn : 2.650 m3/h (im opt. Wirkungsgrad)
Druck pfs, Nenn : 168 Pa (im opt. Wirkungsgrad)
Drehzahl nNenn : 2.865 1/min (im opt. Wirkungsgrad)
Laufradtyp : axial
Drehzahlsteuerbar : +
Reversierbarkeit : +
Spannungsart : Drehstrom
Bemessungsspannung : 400 V
Netzfrequenz : 50 Hz
Nennleistung : 360 W (im opt. Wirkungsgrad)
INenn : 0,8 A (im opt. Wirkungsgrad)
IMax : 1 A
Schutzart : IP 55
Wärmeklasse : B
Polumschaltbar : -
Netzzuleitung : 7 x 1,5 mm2
Einbaulage : waagerecht / senkrecht
Material : Stahlblech, verzinkt
Farbe : silber
Gewicht : 11,77 kg
Gewicht mit Verpackung : 12,65 kg
Nennweite : 300 mm
Breite : 380 mm
Höhe : 424 mm
Tiefe : 300 mm
Breite mit Verpackung : 420 mm
Höhe mit Verpackung : 435 mm
Tiefe mit Verpackung : 330 mm
Fördermitteltemperatur bei Nennstrom : 60  C
Fördermitteltemperatur bei IMax : -20  C bis 60  C
Verpackungseinheit : 1 Stück
Sortiment : C
GTIN (EAN) : 4012799860259
Technische Daten nach ErP im Best Efficiency Point
(BEP)
Gesamteffizienz e : 49,3 %
Messkategorie : D
Effizienzkategorie : total
Effizienzgrad N : 58,8
VSD erforderlich : nein
Herstellungsjahr : siehe Typenschild
Herstellername / Amtliche Registriernummer /
Niederlassungsort des Herstellers : Maico
Elektroapparate-Fabrik GmbH / Registergericht
Freiburg, HRB 601233 / Villingen-Schwenningen
Art.-Nr. : 0086.0025
PBEP / FördervolumenBEP / Pfs, BEP : 0,32 kW / 3.230
m3/h
nBEP : 2.876 1/min
spezifisches Verhältnis : ca. 1
Informationen zur Zerlegung und Entsorgung : siehe
Montageanleitung
Informationen zu Einbau, Betrieb und Instandhaltung :
siehe Montageanleitung
Verwendete Gegenstände bei der Effizienz-Messung, die
nicht durch die Messkategorie beschrieben sind : -
pf, BEP : 176 Pa
SchallleistungspegelLWA5 : 88 dB(A)
Technische Daten nach ErP im Best Efficiency Point
(BEP)
Gesamteffizienz e : 49,3 %
Messkategorie : D
Effizienzkategorie : total
Effizienzgrad N : 58,8
VSD erforderlich : nein
Herstellungsjahr : siehe Typenschild
Herstellername / Amtliche Registriernummer /
Niederlassungsort des Herstellers : Maico
Elektroapparate-Fabrik GmbH / Registergericht
Freiburg, HRB 601233 / Villingen-Schwenningen
Art.-Nr. : 0086.0025
PBEP / FördervolumenBEP / Pfs, BEP : 0,32 kW / 3.230
m3/h
nBEP : 2.876 1/min
spezifisches Verhältnis : ca. 1
Informationen zur Zerlegung und Entsorgung : siehe
Montageanleitung
Informationen zu Einbau, Betrieb und Instandhaltung :
siehe Montageanleitung
Verwendete Gegenstände bei der Effizienz-Messung, die
nicht durch die Messkategorie beschrieben sind : -
pf, BEP : 176 Pa
SchallleistungspegelLWA5 : 88 dB(A)
Hersteller: MAICO
DZR 30/2 B Axial-Rohrventilator
Artikelnummer: 0086.0025
Menge: 1,000 Stck

**10.781 DZR 30/8 Axial-Rohrventilator Axial-Rohrventilator, DN300, Drehstrom, polumschaltbar**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 900 m3/h / 1.800 m3/h
Drehzahl : 715 1/min / 1.425 1/min
Laufradtyp : axial
Drehzahlsteuerbar : +
Reversierbarkeit : +
Spannungsart : Drehstrom
Bemessungsspannung : 400 V
Netzfrequenz : 50 Hz
Nennleistung : 40 W / 100 W
INenn : 0,1 A / 0,3 A
IMax : 0,1 A / 0,3 A
Schutzart : IP 55
Wärmeklasse : B
Polumschaltbar : +
Polanzahl bei hoher Drehzahl : 4
Polanzahl bei niedriger Drehzahl : 8
Netzzuleitung : 5 x 1,5 mm2
Einbaulage : waagerecht / senkrecht
Material : Stahlblech, verzinkt
Farbe : silber
Gewicht : 8,35 kg
Gewicht mit Verpackung : 9,16 kg
Nennweite : 300 mm
Breite : 380 mm
Höhe : 424 mm
Tiefe : 300 mm
Breite mit Verpackung : 420 mm
Höhe mit Verpackung : 435 mm
Tiefe mit Verpackung : 330 mm
Fördermitteltemperatur bei Nennstrom : 60  C
Fördermitteltemperatur bei IMax : -20  C bis 60  C
Verpackungseinheit : 1 Stück
Sortiment : C
GTIN (EAN) : 4012799860426
Hersteller: MAICO
DZR 30/84 B Axial-Rohrventilator
Artikelnummer: 0086.0042
Menge: 1,000 Stck

**10.782 DZR 30/4 Axial-Rohrventilator Axial-Rohrventilator, DN300, Drehstrom, polumschaltbar**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 1.890 m3/h / 3.870 m3/h
FördervolumenNenn : 1.410 m3/h / 2.730 m3/h (im opt.
Wirkungsgrad)
Druck pfs, Nenn : 40 Pa - 180 Pa (im opt. Wirkungsgrad)
Drehzahl nNenn : 1.450 1/min - 2.830 1/min (im opt.
Wirkungsgrad)
Drehzahl : 1.472 1/min / 2.879 1/min
Laufradtyp : axial
Drehzahlsteuerbar : +
Reversierbarkeit : +
Spannungsart : Drehstrom
Bemessungsspannung : 400 V
Netzfrequenz : 50 Hz
Nennleistung : 70 W / 405 W (im opt. Wirkungsgrad)
INenn : 0,3 A / 1 A (im opt. Wirkungsgrad)
IMax : 1,2 A
Schutzart : IP 55
Wärmeklasse : B
Polumschaltbar : +
Polanzahl bei hoher Drehzahl : 2
Polanzahl bei niedriger Drehzahl : 4
Netzzuleitung : 5 x 1,5 mm2
Einbaulage : waagerecht / senkrecht
Material : Stahlblech, verzinkt
Farbe : silber
Gewicht : 11,61 kg
Gewicht mit Verpackung : 12,42 kg
Nennweite : 300 mm
Breite : 380 mm
Höhe : 424 mm
Tiefe : 300 mm
Breite mit Verpackung : 425 mm
Höhe mit Verpackung : 430 mm
Tiefe mit Verpackung : 320 mm
Fördermitteltemperatur bei Nennstrom : 60  C
Fördermitteltemperatur bei IMax : -20  C bis 60  C
Verpackungseinheit : 1 Stück
Sortiment : C
GTIN (EAN) : 4012799860440
Technische Daten nach ErP im Best Efficiency Point
(BEP)
Gesamteffizienz e : 49 %
Messkategorie : D
Effizienzkategorie : total
Effizienzgrad N : 58,2
VSD erforderlich : nein
Herstellungsjahr : siehe Typenschild
Herstellername / Amtliche Registriernummer /
Niederlassungsort des Herstellers : Maico
Elektroapparate-Fabrik GmbH / Registergericht
Freiburg, HRB 601233 / Villingen-Schwenningen
Art.-Nr. : 0086.0044
PBEP / FördervolumenBEP / Pfs, BEP : 0,361 kW / 3.390
m3/h
nBEP : 2.850 1/min
spezifisches Verhältnis : ca. 1
Informationen zur Zerlegung und Entsorgung : siehe
Montageanleitung
Informationen zu Einbau, Betrieb und Instandhaltung :
siehe Montageanleitung
Verwendete Gegenstände bei der Effizienz-Messung, die
nicht durch die Messkategorie beschrieben sind : -
pf, BEP : 188 Pa
SchallleistungspegelLWA5 : 67 dB(A) / 89 dB(A)
Technische Daten nach ErP im Best Efficiency Point
(BEP)
Gesamteffizienz e : 49 %
Messkategorie : D
Effizienzkategorie : total
Effizienzgrad N : 58,2
VSD erforderlich : nein
Herstellungsjahr : siehe Typenschild
Herstellername / Amtliche Registriernummer /
Niederlassungsort des Herstellers : Maico
Elektroapparate-Fabrik GmbH / Registergericht
Freiburg, HRB 601233 / Villingen-Schwenningen
Art.-Nr. : 0086.0044
PBEP / FördervolumenBEP / Pfs, BEP : 0,361 kW / 3.390
m3/h
nBEP : 2.850 1/min
spezifisches Verhältnis : ca. 1
Informationen zur Zerlegung und Entsorgung : siehe
Montageanleitung
Informationen zu Einbau, Betrieb und Instandhaltung :
siehe Montageanleitung
Verwendete Gegenstände bei der Effizienz-Messung, die
nicht durch die Messkategorie beschrieben sind : -
pf, BEP : 188 Pa
SchallleistungspegelLWA5 : 67 dB(A) / 89 dB(A)
Hersteller: MAICO
DZR 30/42 B Axial-Rohrventilator
Artikelnummer: 0086.0044
Menge: 1,000 Stck

**10.783 EZR 35/6 Axial-Rohrventilator Axial-Rohrventilator, DN 350, Wechselstrom**
Wechselstrom-Ausführung:
Axial-Rohrventilator, in Wechselstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 1.800 m3/h
Drehzahl : 930 1/min
Laufradtyp : axial
Drehzahlsteuerbar : +
Reversierbarkeit : +
Spannungsart : Wechselstrom
Bemessungsspannung : 230 V
Netzfrequenz : 50 Hz
Nennleistung : 65 W
INenn : 0,32 A
IMax : 0,35 A
Schutzart : IP 55
Wärmeklasse : B
Polumschaltbar : -
Einbaulage : waagerecht / senkrecht
Material : Stahlblech, verzinkt
Farbe : silber
Gewicht : 9,27 kg
Gewicht mit Verpackung : 11,06 kg
Nennweite : 350 mm
Breite : 420 mm
Höhe : 474 mm
Tiefe : 320 mm
Breite mit Verpackung : 475 mm
Höhe mit Verpackung : 485 mm
Tiefe mit Verpackung : 340 mm
Fördermitteltemperatur bei Nennstrom : 60  C
Fördermitteltemperatur bei IMax : -20  C bis 60  C
Verpackungseinheit : 1 Stück
Sortiment : C
GTIN (EAN) : 4012799860068
Hersteller: MAICO
EZR 35/6 B Axial-Rohrventilator
Artikelnummer: 0086.0006
Menge: 1,000 Stck

**10.784 EZR 35/4 Axial-Rohrventilator Axial-Rohrventilator, DN 350, Wechselstrom**
Wechselstrom-Ausführung:
Axial-Rohrventilator, in Wechselstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 2.800 m3/h
Drehzahl : 1.425 1/min
Laufradtyp : axial
Drehzahlsteuerbar : +
Reversierbarkeit : +
Spannungsart : Wechselstrom
Bemessungsspannung : 230 V
Netzfrequenz : 50 Hz
Nennleistung : 115 W
INenn : 0,55 A
IMax : 0,75 A
Schutzart : IP 55
Wärmeklasse : B
Polumschaltbar : -
Einbaulage : waagerecht / senkrecht
Material : Stahlblech, verzinkt
Farbe : silber
Gewicht : 9,35 kg
Gewicht mit Verpackung : 11,13 kg
Nennweite : 350 mm
Breite : 420 mm
Höhe : 474 mm
Tiefe : 320 mm
Breite mit Verpackung : 475 mm
Höhe mit Verpackung : 495 mm
Tiefe mit Verpackung : 355 mm
Fördermitteltemperatur bei Nennstrom : 60  C
Fördermitteltemperatur bei IMax : -20  C bis 60  C
Verpackungseinheit : 1 Stück
Sortiment : C
GTIN (EAN) : 4012799860075
Hersteller: MAICO
EZR 35/4 B Axial-Rohrventilator
Artikelnummer: 0086.0007
Menge: 1,000 Stck

**10.785 DZR 35/6 Axial-Rohrventilator Axial-Rohrventilator, DN 350, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 1.800 m3/h
Drehzahl : 930 1/min
Laufradtyp : axial
Drehzahlsteuerbar : +
Reversierbarkeit : +
Spannungsart : Drehstrom
Bemessungsspannung : 400 V
Netzfrequenz : 50 Hz
Nennleistung : 75 W
INenn : 0,17 A
IMax : 0,17 A
Schutzart : IP 55
Wärmeklasse : B
Polumschaltbar : -
Netzzuleitung : 7 x 1,5 mm2
Einbaulage : waagerecht / senkrecht
Material : Stahlblech, verzinkt
Farbe : silber
Gewicht : 9,6 kg
Gewicht mit Verpackung : 11,18 kg
Nennweite : 350 mm
Breite : 420 mm
Höhe : 474 mm
Tiefe : 320 mm
Breite mit Verpackung : 475 mm
Höhe mit Verpackung : 495 mm
Tiefe mit Verpackung : 355 mm
Fördermitteltemperatur bei Nennstrom : -20  C bis 60  C
Fördermitteltemperatur bei IMax : -20  C bis 60  C
Verpackungseinheit : 1 Stück
Sortiment : C
GTIN (EAN) : 4012799860266
Hersteller: MAICO
DZR 35/6 B Axial-Rohrventilator
Artikelnummer: 0086.0026
Menge: 1,000 Stck

**10.786 DZR 35/4 Axial-Rohrventilator Axial-Rohrventilator, DN 350, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 2.800 m3/h
Drehzahl : 1.425 1/min
Laufradtyp : axial
Drehzahlsteuerbar : +
Reversierbarkeit : +
Spannungsart : Drehstrom
Bemessungsspannung : 400 V
Netzfrequenz : 50 Hz
Nennleistung : 120 W
INenn : 0,3 A
IMax : 0,38 A
Schutzart : IP 55
Wärmeklasse : B
Polumschaltbar : -
Netzzuleitung : 7 x 1,5 mm2
Einbaulage : waagerecht / senkrecht
Material : Stahlblech, verzinkt
Farbe : silber
Gewicht : 9,37 kg
Gewicht mit Verpackung : 11,14 kg
Nennweite : 350 mm
Breite : 420 mm
Höhe : 474 mm
Tiefe : 320 mm
Breite mit Verpackung : 480 mm
Höhe mit Verpackung : 490 mm
Tiefe mit Verpackung : 350 mm
Fördermitteltemperatur bei Nennstrom : -20  C bis 60  C
Fördermitteltemperatur bei IMax : -20  C bis 60  C
Verpackungseinheit : 1 Stück
Sortiment : C
GTIN (EAN) : 4012799860273
Hersteller: MAICO
DZR 35/4 B Axial-Rohrventilator
Artikelnummer: 0086.0027
Menge: 1,000 Stck

**10.787 DZR 35/2 Axial-Rohrventilator Axial-Rohrventilator, DN350, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 5.900 m3/h
FördervolumenNenn : 4.100 m3/h (im opt. Wirkungsgrad)
Druck pfs, Nenn : 265 Pa (im opt. Wirkungsgrad)
Drehzahl nNenn : 2.840 1/min (im opt. Wirkungsgrad)
Drehzahl : 2.889 1/min
Laufradtyp : axial
Drehzahlsteuerbar : +
Reversierbarkeit : +
Spannungsart : Drehstrom
Bemessungsspannung : 400 V
Netzfrequenz : 50 Hz
Nennleistung : 750 W (im opt. Wirkungsgrad)
INenn : 1,2 A (im opt. Wirkungsgrad)
IMax : 1,6 A
Schutzart : IP 55
Wärmeklasse : F
Polumschaltbar : -
Netzzuleitung : 7 x 1,5 mm2
Einbaulage : waagerecht / senkrecht
Material : Stahlblech, verzinkt
Farbe : silber
Gewicht : 12,93 kg
Gewicht mit Verpackung : 14,69 kg
Nennweite : 350 mm
Breite : 420 mm
Höhe : 474 mm
Tiefe : 320 mm
Breite mit Verpackung : 475 mm
Höhe mit Verpackung : 495 mm
Tiefe mit Verpackung : 355 mm
Fördermitteltemperatur bei Nennstrom : 60  C
Fördermitteltemperatur bei IMax : 60  C
Verpackungseinheit : 1 Stück
Sortiment : C
GTIN (EAN) : 4012799860600
Technische Daten nach ErP im Best Efficiency Point
(BEP)
Gesamteffizienz e : 58 %
Messkategorie : D
Effizienzkategorie : total
Effizienzgrad N : 65,4
VSD erforderlich : nein
Herstellungsjahr : siehe Typenschild
Herstellername / Amtliche Registriernummer /
Niederlassungsort des Herstellers : Maico
Elektroapparate-Fabrik GmbH / Registergericht
Freiburg, HRB 601233 / Villingen-Schwenningen
Art.-Nr. : 0086.0060
PBEP / FördervolumenBEP / Pfs, BEP : 0,67 kW / 5.180
m3/h
nBEP : 2.860 1/min
spezifisches Verhältnis : ca. 1
Informationen zur Zerlegung und Entsorgung : siehe
Montageanleitung
Informationen zu Einbau, Betrieb und Instandhaltung :
siehe Montageanleitung
Verwendete Gegenstände bei der Effizienz-Messung, die
nicht durch die Messkategorie beschrieben sind : -
pf, BEP : 270 Pa
SchallleistungspegelLWA5 : 88 dB(A)
Technische Daten nach ErP im Best Efficiency Point
(BEP)
Gesamteffizienz e : 58 %
Messkategorie : D
Effizienzkategorie : total
Effizienzgrad N : 65,4
VSD erforderlich : nein
Herstellungsjahr : siehe Typenschild
Herstellername / Amtliche Registriernummer /
Niederlassungsort des Herstellers : Maico
Elektroapparate-Fabrik GmbH / Registergericht
Freiburg, HRB 601233 / Villingen-Schwenningen
Art.-Nr. : 0086.0060
PBEP / FördervolumenBEP / Pfs, BEP : 0,67 kW / 5.180
m3/h
nBEP : 2.860 1/min
spezifisches Verhältnis : ca. 1
Informationen zur Zerlegung und Entsorgung : siehe
Montageanleitung
Informationen zu Einbau, Betrieb und Instandhaltung :
siehe Montageanleitung
Verwendete Gegenstände bei der Effizienz-Messung, die
nicht durch die Messkategorie beschrieben sind : -
pf, BEP : 270 Pa
SchallleistungspegelLWA5 : 88 dB(A)
Hersteller: MAICO
DZR 35/2 B Axial-Rohrventilator
Artikelnummer: 0086.0060
Menge: 1,000 Stck

**10.788 DZR 35/4 Axial-Rohrventilator Axial-Rohrventilator, DN350, Drehstrom, polumschaltbar**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 3.050 m3/h / 5.960 m3/h
FördervolumenNenn : 2.180 m3/h / 4.370 m3/h (im opt.
Wirkungsgrad)
Druck pfs, Nenn : 67 Pa - 240 Pa (im opt. Wirkungsgrad)
Drehzahl nNenn : 1.440 1/min - 2.860 1/min (im opt.
Wirkungsgrad)
Drehzahl : 1.452 1/min / 2.909 1/min
Laufradtyp : axial
Drehzahlsteuerbar : +
Reversierbarkeit : +
Spannungsart : Drehstrom
Bemessungsspannung : 400 V
Netzfrequenz : 50 Hz
Nennleistung : 140 W / 790 W (im opt. Wirkungsgrad)
INenn : 0,4 A / 1,3 A (im opt. Wirkungsgrad)
IMax : 1,8 A
Schutzart : IP 55
Wärmeklasse : F
Polumschaltbar : +
Polanzahl bei hoher Drehzahl : 2
Polanzahl bei niedriger Drehzahl : 4
Netzzuleitung : 5 x 1,5 mm2
Einbaulage : waagerecht / senkrecht
Material : Stahlblech, verzinkt
Farbe : silber
Gewicht : 12,54 kg
Gewicht mit Verpackung : 14,22 kg
Nennweite : 350 mm
Breite : 420 mm
Höhe : 474 mm
Tiefe : 320 mm
Breite mit Verpackung : 475 mm
Höhe mit Verpackung : 495 mm
Tiefe mit Verpackung : 355 mm
Fördermitteltemperatur bei Nennstrom : 60  C
Fördermitteltemperatur bei IMax : 60  C
Verpackungseinheit : 1 Stück
Sortiment : C
GTIN (EAN) : 4012799860655
Technische Daten nach ErP im Best Efficiency Point
(BEP)
Gesamteffizienz e : 54,5 %
Messkategorie : D
Effizienzkategorie : total
Effizienzgrad N : 61,8
VSD erforderlich : nein
Herstellungsjahr : siehe Typenschild
Herstellername / Amtliche Registriernummer /
Niederlassungsort des Herstellers : Maico
Elektroapparate-Fabrik GmbH / Registergericht
Freiburg, HRB 601233 / Villingen-Schwenningen
Art.-Nr. : 0086.0065
PBEP / FördervolumenBEP / Pfs, BEP : 0,71 kW / 5.260
m3/h
nBEP : 2.875 1/min
spezifisches Verhältnis : ca. 1
Informationen zur Zerlegung und Entsorgung : siehe
Montageanleitung
Informationen zu Einbau, Betrieb und Instandhaltung :
siehe Montageanleitung
Verwendete Gegenstände bei der Effizienz-Messung, die
nicht durch die Messkategorie beschrieben sind : -
pf, BEP : 265 Pa
SchallleistungspegelLWA5 : 71 dB(A) / 88 dB(A)
Technische Daten nach ErP im Best Efficiency Point
(BEP)
Gesamteffizienz e : 54,5 %
Messkategorie : D
Effizienzkategorie : total
Effizienzgrad N : 61,8
VSD erforderlich : nein
Herstellungsjahr : siehe Typenschild
Herstellername / Amtliche Registriernummer /
Niederlassungsort des Herstellers : Maico
Elektroapparate-Fabrik GmbH / Registergericht
Freiburg, HRB 601233 / Villingen-Schwenningen
Art.-Nr. : 0086.0065
PBEP / FördervolumenBEP / Pfs, BEP : 0,71 kW / 5.260
m3/h
nBEP : 2.875 1/min
spezifisches Verhältnis : ca. 1
Informationen zur Zerlegung und Entsorgung : siehe
Montageanleitung
Informationen zu Einbau, Betrieb und Instandhaltung :
siehe Montageanleitung
Verwendete Gegenstände bei der Effizienz-Messung, die
nicht durch die Messkategorie beschrieben sind : -
pf, BEP : 265 Pa
SchallleistungspegelLWA5 : 71 dB(A) / 88 dB(A)
Hersteller: MAICO
DZR 35/42 B Axial-Rohrventilator
Artikelnummer: 0086.0065
Menge: 1,000 Stck

**10.789 EZR 40/6 Axial-Rohrventilator Axial-Rohrventilator, DN 400, Wechselstrom**
Wechselstrom-Ausführung:
Axial-Rohrventilator, in Wechselstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 2.600 m3/h
Drehzahl : 930 1/min
Laufradtyp : axial
Drehzahlsteuerbar : +
Reversierbarkeit : +
Spannungsart : Wechselstrom
Bemessungsspannung : 230 V
Netzfrequenz : 50 Hz
Nennleistung : 98 W
INenn : 0,46 A
IMax : 0,52 A
Schutzart : IP 55
Wärmeklasse : B
Polumschaltbar : -
Einbaulage : waagerecht / senkrecht
Material : Stahlblech, verzinkt
Farbe : silber
Gewicht : 11,64 kg
Gewicht mit Verpackung : 13,54 kg
Nennweite : 400 mm
Breite : 438 mm
Höhe : 438 mm
Tiefe : 346 mm
Breite mit Verpackung : 495 mm
Höhe mit Verpackung : 515 mm
Tiefe mit Verpackung : 400 mm
Fördermitteltemperatur bei Nennstrom : -20  C bis 55  C
Fördermitteltemperatur bei IMax : -20  C bis 55  C
Verpackungseinheit : 1 Stück
Sortiment : C
GTIN (EAN) : 4012799860082
Hersteller: MAICO
EZR 40/6 B Axial-Rohrventilator
Artikelnummer: 0086.0008
Menge: 1,000 Stck

**10.790 EZR 40/4 Axial-Rohrventilator Axial-Rohrventilator, DN400, Wechselstrom**
Wechselstrom-Ausführung:
Axial-Rohrventilator, in Wechselstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 4.550 m3/h
FördervolumenNenn : 3.258 m3/h (im opt. Wirkungsgrad)
Druck pfs, Nenn : 91 Pa (im opt. Wirkungsgrad)
Drehzahl nNenn : 1.420 1/min (im opt. Wirkungsgrad)
Drehzahl : 1.449 1/min
Laufradtyp : axial
Drehzahlsteuerbar : +
Reversierbarkeit : +
Spannungsart : Wechselstrom
Bemessungsspannung : 230 V
Netzfrequenz : 50 Hz
Nennleistung : 225 W (im opt. Wirkungsgrad)
INenn : 0,9 A (im opt. Wirkungsgrad)
IMax : 1,3 A
Schutzart : IP 55
Wärmeklasse : F
Polumschaltbar : -
Einbaulage : waagerecht / senkrecht
Material : Stahlblech, verzinkt
Farbe : silber
Gewicht : 11,74 kg
Gewicht mit Verpackung : 13,64 kg
Nennweite : 400 mm
Breite : 438 mm
Höhe : 438 mm
Tiefe : 370 mm
Breite mit Verpackung : 495 mm
Höhe mit Verpackung : 515 mm
Tiefe mit Verpackung : 400 mm
Fördermitteltemperatur bei Nennstrom : 80  C
Fördermitteltemperatur bei IMax : 50  C
Verpackungseinheit : 1 Stück
Sortiment : C
GTIN (EAN) : 4012799860099
Technische Daten nach ErP im Best Efficiency Point
(BEP)
Gesamteffizienz e : 52,3 %
Messkategorie : D
Effizienzkategorie : total
Effizienzgrad N : 63
VSD erforderlich : nein
Herstellungsjahr : siehe Typenschild
Herstellername / Amtliche Registriernummer /
Niederlassungsort des Herstellers : Maico
Elektroapparate-Fabrik GmbH / Registergericht
Freiburg, HRB 601233 / Villingen-Schwenningen
Art.-Nr. : 0086.0009
PBEP / FördervolumenBEP / Pfs, BEP : 0,203 kW / 3.980
m3/h
nBEP : 1.433 1/min
spezifisches Verhältnis : ca. 1
Informationen zur Zerlegung und Entsorgung : siehe
Montageanleitung
Informationen zu Einbau, Betrieb und Instandhaltung :
siehe Montageanleitung
Verwendete Gegenstände bei der Effizienz-Messung, die
nicht durch die Messkategorie beschrieben sind : -
pf, BEP : 96 Pa
SchallleistungspegelLWA5 : 75 dB(A)
Technische Daten nach ErP im Best Efficiency Point
(BEP)
Gesamteffizienz e : 52,3 %
Messkategorie : D
Effizienzkategorie : total
Effizienzgrad N : 63
VSD erforderlich : nein
Herstellungsjahr : siehe Typenschild
Herstellername / Amtliche Registriernummer /
Niederlassungsort des Herstellers : Maico
Elektroapparate-Fabrik GmbH / Registergericht
Freiburg, HRB 601233 / Villingen-Schwenningen
Art.-Nr. : 0086.0009
PBEP / FördervolumenBEP / Pfs, BEP : 0,203 kW / 3.980
m3/h
nBEP : 1.433 1/min
spezifisches Verhältnis : ca. 1
Informationen zur Zerlegung und Entsorgung : siehe
Montageanleitung
Informationen zu Einbau, Betrieb und Instandhaltung :
siehe Montageanleitung
Verwendete Gegenstände bei der Effizienz-Messung, die
nicht durch die Messkategorie beschrieben sind : -
pf, BEP : 96 Pa
SchallleistungspegelLWA5 : 75 dB(A)
Hersteller: MAICO
EZR 40/4 B Axial-Rohrventilator
Artikelnummer: 0086.0009
Menge: 1,000 Stck

**10.791 DZR 40/6 Axial-Rohrventilator Axial-Rohrventilator, DN 400, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 2.680 m3/h
Drehzahl : 930 1/min
Laufradtyp : axial
Drehzahlsteuerbar : +
Reversierbarkeit : +
Spannungsart : Drehstrom
Bemessungsspannung : 400 V
Netzfrequenz : 50 Hz
Nennleistung : 110 W
INenn : 0,3 A
IMax : 0,3 A
Schutzart : IP 55
Wärmeklasse : B
Polumschaltbar : -
Netzzuleitung : 7 x 1,5 mm2
Einbaulage : waagerecht / senkrecht
Material : Stahlblech, verzinkt
Farbe : silber
Gewicht : 11,58 kg
Gewicht mit Verpackung : 13,48 kg
Nennweite : 400 mm
Breite : 438 mm
Höhe : 438 mm
Tiefe : 370 mm
Breite mit Verpackung : 495 mm
Höhe mit Verpackung : 515 mm
Tiefe mit Verpackung : 400 mm
Fördermitteltemperatur bei Nennstrom : -20  C bis 60  C
Fördermitteltemperatur bei IMax : -20  C bis 60  C
Verpackungseinheit : 1 Stück
Sortiment : C
GTIN (EAN) : 4012799860297
Hersteller: MAICO
DZR 40/6 B Axial-Rohrventilator
Artikelnummer: 0086.0029
Menge: 1,000 Stck

**10.792 DZR 40/4 Axial-Rohrventilator Axial-Rohrventilator, DN400, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 4.590 m3/h
FördervolumenNenn : 3.210 m3/h (im opt. Wirkungsgrad)
Druck pfs, Nenn : 98 Pa (im opt. Wirkungsgrad)
Drehzahl nNenn : 1.460 1/min (im opt. Wirkungsgrad)
Drehzahl : 1.474 1/min
Laufradtyp : axial
Drehzahlsteuerbar : +
Reversierbarkeit : +
Spannungsart : Drehstrom
Bemessungsspannung : 400 V
Netzfrequenz : 50 Hz
Nennleistung : 230 W (im opt. Wirkungsgrad)
INenn : 0,6 A (im opt. Wirkungsgrad)
IMax : 0,7 A
Schutzart : IP 55
Wärmeklasse : B
Polumschaltbar : -
Netzzuleitung : 7 x 1,5 mm2
Einbaulage : waagerecht / senkrecht
Material : Stahlblech, verzinkt
Farbe : silber
Gewicht : 11,7 kg
Gewicht mit Verpackung : 13,66 kg
Nennweite : 400 mm
Breite : 438 mm
Höhe : 438 mm
Tiefe : 370 mm
Breite mit Verpackung : 500 mm
Höhe mit Verpackung : 510 mm
Tiefe mit Verpackung : 400 mm
Fördermitteltemperatur bei Nennstrom : 60  C
Fördermitteltemperatur bei IMax : 60  C
Verpackungseinheit : 1 Stück
Sortiment : C
GTIN (EAN) : 4012799860303
Technische Daten nach ErP im Best Efficiency Point
(BEP)
Gesamteffizienz e : 54,5 %
Messkategorie : D
Effizienzkategorie : total
Effizienzgrad N : 65,1
VSD erforderlich : nein
Herstellungsjahr : siehe Typenschild
Herstellername / Amtliche Registriernummer /
Niederlassungsort des Herstellers : Maico
Elektroapparate-Fabrik GmbH / Registergericht
Freiburg, HRB 601233 / Villingen-Schwenningen
Art.-Nr. : 0086.0030
PBEP / FördervolumenBEP / Pfs, BEP : 0,205 kW / 4.020
m3/h
nBEP : 1.465 1/min
spezifisches Verhältnis : ca. 1
Informationen zur Zerlegung und Entsorgung : siehe
Montageanleitung
Informationen zu Einbau, Betrieb und Instandhaltung :
siehe Montageanleitung
Verwendete Gegenstände bei der Effizienz-Messung, die
nicht durch die Messkategorie beschrieben sind : -
pf, BEP : 100 Pa
SchallleistungspegelLWA5 : 76 dB(A)
Technische Daten nach ErP im Best Efficiency Point
(BEP)
Gesamteffizienz e : 54,5 %
Messkategorie : D
Effizienzkategorie : total
Effizienzgrad N : 65,1
VSD erforderlich : nein
Herstellungsjahr : siehe Typenschild
Herstellername / Amtliche Registriernummer /
Niederlassungsort des Herstellers : Maico
Elektroapparate-Fabrik GmbH / Registergericht
Freiburg, HRB 601233 / Villingen-Schwenningen
Art.-Nr. : 0086.0030
PBEP / FördervolumenBEP / Pfs, BEP : 0,205 kW / 4.020
m3/h
nBEP : 1.465 1/min
spezifisches Verhältnis : ca. 1
Informationen zur Zerlegung und Entsorgung : siehe
Montageanleitung
Informationen zu Einbau, Betrieb und Instandhaltung :
siehe Montageanleitung
Verwendete Gegenstände bei der Effizienz-Messung, die
nicht durch die Messkategorie beschrieben sind : -
pf, BEP : 100 Pa
SchallleistungspegelLWA5 : 76 dB(A)
Hersteller: MAICO
DZR 40/4 B Axial-Rohrventilator
Artikelnummer: 0086.0030
Menge: 1,000 Stck

**10.793 DZR 40/2 Axial-Rohrventilator Axial-Rohrventilator, DN400, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 9.030 m3/h
FördervolumenNenn : 6.515 m3/h (im opt. Wirkungsgrad)
Druck pfs, Nenn : 355 Pa (im opt. Wirkungsgrad)
Drehzahl nNenn : 2.930 1/min (im opt. Wirkungsgrad)
Drehzahl : 2.953 1/min
Laufradtyp : axial
Drehzahlsteuerbar : -
Reversierbarkeit : +
Spannungsart : Drehstrom
Bemessungsspannung : 400 V
Netzfrequenz : 50 Hz
Nennleistung : 1.525 W (im opt. Wirkungsgrad)
INenn : 2,6 A (im opt. Wirkungsgrad)
IMax : 3,5 A
Schutzart : IP 55
Wärmeklasse : F
Polumschaltbar : -
Netzzuleitung : 7 x 1,5 mm2
Einbaulage : waagerecht / senkrecht
Material : Stahlblech, verzinkt
Farbe : silber
Gewicht : 23,13 kg
Gewicht mit Verpackung : 25,04 kg
Nennweite : 400 mm
Breite : 438 mm
Höhe : 438 mm
Tiefe : 370 mm
Breite mit Verpackung : 495 mm
Höhe mit Verpackung : 515 mm
Tiefe mit Verpackung : 400 mm
Fördermitteltemperatur bei Nennstrom : 60  C
Fördermitteltemperatur bei IMax : 60  C
Verpackungseinheit : 1 Stück
Sortiment : C
GTIN (EAN) : 4012799860617
Technische Daten nach ErP im Best Efficiency Point
(BEP)
Gesamteffizienz e : 60,6 %
Messkategorie : D
Effizienzkategorie : total
Effizienzgrad N : 66,2
VSD erforderlich : nein
Herstellungsjahr : siehe Typenschild
Herstellername / Amtliche Registriernummer /
Niederlassungsort des Herstellers : Maico
Elektroapparate-Fabrik GmbH / Registergericht
Freiburg, HRB 601233 / Villingen-Schwenningen
Art.-Nr. : 0086.0061
PBEP / FördervolumenBEP / Pfs, BEP : 1,3 kW / 7.990
m3/h
nBEP : 2.940 1/min
spezifisches Verhältnis : ca. 1
Informationen zur Zerlegung und Entsorgung : siehe
Montageanleitung
Informationen zu Einbau, Betrieb und Instandhaltung :
siehe Montageanleitung
Verwendete Gegenstände bei der Effizienz-Messung, die
nicht durch die Messkategorie beschrieben sind : -
pf, BEP : 355 Pa
SchallleistungspegelLWA5 : 93 dB(A)
Technische Daten nach ErP im Best Efficiency Point
(BEP)
Gesamteffizienz e : 60,6 %
Messkategorie : D
Effizienzkategorie : total
Effizienzgrad N : 66,2
VSD erforderlich : nein
Herstellungsjahr : siehe Typenschild
Herstellername / Amtliche Registriernummer /
Niederlassungsort des Herstellers : Maico
Elektroapparate-Fabrik GmbH / Registergericht
Freiburg, HRB 601233 / Villingen-Schwenningen
Art.-Nr. : 0086.0061
PBEP / FördervolumenBEP / Pfs, BEP : 1,3 kW / 7.990
m3/h
nBEP : 2.940 1/min
spezifisches Verhältnis : ca. 1
Informationen zur Zerlegung und Entsorgung : siehe
Montageanleitung
Informationen zu Einbau, Betrieb und Instandhaltung :
siehe Montageanleitung
Verwendete Gegenstände bei der Effizienz-Messung, die
nicht durch die Messkategorie beschrieben sind : -
pf, BEP : 355 Pa
SchallleistungspegelLWA5 : 93 dB(A)
Hersteller: MAICO
DZR 40/2 B Axial-Rohrventilator
Artikelnummer: 0086.0061
Menge: 1,000 Stck

**10.794 DZR 40/8 Axial-Rohrventilator Axial-Rohrventilator, DN400, Drehstrom, polumschaltbar**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 2.270 m3/h / 4.540 m3/h
FördervolumenNenn : 1.560 m3/h / 3.320 m3/h (im opt.
Wirkungsgrad)
Druck pfs, Nenn : 25 Pa - 95 Pa (im opt. Wirkungsgrad)
Drehzahl nNenn : 710 1/min - 1.420 1/min (im opt.
Wirkungsgrad)
Drehzahl : 716 1/min / 1.440 1/min
Laufradtyp : axial
Drehzahlsteuerbar : +
Reversierbarkeit : +
Spannungsart : Drehstrom
Bemessungsspannung : 400 V
Netzfrequenz : 50 Hz
Nennleistung : 45 W / 250 W (im opt. Wirkungsgrad)
INenn : 0,2 A / 0,55 A (im opt. Wirkungsgrad)
IMax : 0,7 A
Schutzart : IP 55
Wärmeklasse : B
Polumschaltbar : +
Polanzahl bei hoher Drehzahl : 4
Polanzahl bei niedriger Drehzahl : 8
Netzzuleitung : 5 x 1,5 mm2
Einbaulage : waagerecht / senkrecht
Material : Stahlblech, verzinkt
Farbe : silber
Gewicht : 14,51 kg
Gewicht mit Verpackung : 16,39 kg
Nennweite : 400 mm
Breite : 438 mm
Höhe : 438 mm
Tiefe : 370 mm
Breite mit Verpackung : 495 mm
Höhe mit Verpackung : 510 mm
Tiefe mit Verpackung : 400 mm
Fördermitteltemperatur bei Nennstrom : 60  C
Fördermitteltemperatur bei IMax : 60  C
Verpackungseinheit : 1 Stück
Sortiment : C
GTIN (EAN) : 4012799860488
Technische Daten nach ErP im Best Efficiency Point
(BEP)
Gesamteffizienz e : 48,1 %
Messkategorie : D
Effizienzkategorie : total
Effizienzgrad N : 58,4
VSD erforderlich : nein
Herstellungsjahr : siehe Typenschild
Herstellername / Amtliche Registriernummer /
Niederlassungsort des Herstellers : Maico
Elektroapparate-Fabrik GmbH / Registergericht
Freiburg, HRB 601233 / Villingen-Schwenningen
Art.-Nr. : 0086.0048
PBEP / FördervolumenBEP / Pfs, BEP : 0,23 kW / 3.980
m3/h
nBEP : 1.430 1/min
spezifisches Verhältnis : ca. 1
Informationen zur Zerlegung und Entsorgung : siehe
Montageanleitung
Informationen zu Einbau, Betrieb und Instandhaltung :
siehe Montageanleitung
Verwendete Gegenstände bei der Effizienz-Messung, die
nicht durch die Messkategorie beschrieben sind : -
pf, BEP : 100 Pa
SchallleistungspegelLWA5 : 59 dB(A) / 78 dB(A)
Technische Daten nach ErP im Best Efficiency Point
(BEP)
Gesamteffizienz e : 48,1 %
Messkategorie : D
Effizienzkategorie : total
Effizienzgrad N : 58,4
VSD erforderlich : nein
Herstellungsjahr : siehe Typenschild
Herstellername / Amtliche Registriernummer /
Niederlassungsort des Herstellers : Maico
Elektroapparate-Fabrik GmbH / Registergericht
Freiburg, HRB 601233 / Villingen-Schwenningen
Art.-Nr. : 0086.0048
PBEP / FördervolumenBEP / Pfs, BEP : 0,23 kW / 3.980
m3/h
nBEP : 1.430 1/min
spezifisches Verhältnis : ca. 1
Informationen zur Zerlegung und Entsorgung : siehe
Montageanleitung
Informationen zu Einbau, Betrieb und Instandhaltung :
siehe Montageanleitung
Verwendete Gegenstände bei der Effizienz-Messung, die
nicht durch die Messkategorie beschrieben sind : -
pf, BEP : 100 Pa
SchallleistungspegelLWA5 : 59 dB(A) / 78 dB(A)
Hersteller: MAICO
DZR 40/84 B Axial-Rohrventilator
Artikelnummer: 0086.0048
Menge: 1,000 Stck

**10.795 DZR 40/4 Axial-Rohrventilator Axial-Rohrventilator, DN400, Drehstrom, polumschaltbar**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 4.550 m3/h / 9.140 m3/h
FördervolumenNenn : 3.190 m3/h / 6.580 m3/h (im opt.
Wirkungsgrad)
Druck pfs, Nenn : 90 Pa - 350 Pa (im opt. Wirkungsgrad)
Drehzahl nNenn : 1.480 1/min - 2.920 1/min (im opt.
Wirkungsgrad)
Drehzahl : 1.487 1/min / 2.948 1/min
Laufradtyp : axial
Drehzahlsteuerbar : +
Reversierbarkeit : +
Spannungsart : Drehstrom
Bemessungsspannung : 400 V
Netzfrequenz : 50 Hz
Nennleistung : 240 W / 1.610 W (im opt. Wirkungsgrad)
INenn : 0,8 A / 2,7 A (im opt. Wirkungsgrad)
IMax : 4 A
Schutzart : IP 55
Wärmeklasse : F
Polumschaltbar : +
Polanzahl bei hoher Drehzahl : 2
Polanzahl bei niedriger Drehzahl : 4
Netzzuleitung : 5 x 1,5 mm2
Einbaulage : waagerecht / senkrecht
Material : Stahlblech, verzinkt
Farbe : silber
Gewicht : 22,97 kg
Gewicht mit Verpackung : 25,07 kg
Nennweite : 400 mm
Breite : 438 mm
Höhe : 438 mm
Tiefe : 370 mm
Breite mit Verpackung : 515 mm
Höhe mit Verpackung : 495 mm
Tiefe mit Verpackung : 400 mm
Fördermitteltemperatur bei Nennstrom : 60  C
Fördermitteltemperatur bei IMax : 60  C
Verpackungseinheit : 1 Stück
Sortiment : C
GTIN (EAN) : 4012799860662
Technische Daten nach ErP im Best Efficiency Point
(BEP)
Gesamteffizienz e : 58,3 %
Messkategorie : D
Effizienzkategorie : total
Effizienzgrad N : 63,7
VSD erforderlich : nein
Herstellungsjahr : siehe Typenschild
Herstellername / Amtliche Registriernummer /
Niederlassungsort des Herstellers : Maico
Elektroapparate-Fabrik GmbH / Registergericht
Freiburg, HRB 601233 / Villingen-Schwenningen
Art.-Nr. : 0086.0066
PBEP / FördervolumenBEP / Pfs, BEP : 0,24 kW / 1,61
kW / 7.900 m3/h
nBEP : 2.930 1/min
spezifisches Verhältnis : ca. 1
Informationen zur Zerlegung und Entsorgung : siehe
Montageanleitung
Informationen zu Einbau, Betrieb und Instandhaltung :
siehe Montageanleitung
Verwendete Gegenstände bei der Effizienz-Messung, die
nicht durch die Messkategorie beschrieben sind : -
pf, BEP : 380 Pa
SchallleistungspegelLWA5 : 76 dB(A) / 93 dB(A)
Technische Daten nach ErP im Best Efficiency Point
(BEP)
Gesamteffizienz e : 58,3 %
Messkategorie : D
Effizienzkategorie : total
Effizienzgrad N : 63,7
VSD erforderlich : nein
Herstellungsjahr : siehe Typenschild
Herstellername / Amtliche Registriernummer /
Niederlassungsort des Herstellers : Maico
Elektroapparate-Fabrik GmbH / Registergericht
Freiburg, HRB 601233 / Villingen-Schwenningen
Art.-Nr. : 0086.0066
PBEP / FördervolumenBEP / Pfs, BEP : 0,24 kW / 1,61
kW / 7.900 m3/h
nBEP : 2.930 1/min
spezifisches Verhältnis : ca. 1
Informationen zur Zerlegung und Entsorgung : siehe
Montageanleitung
Informationen zu Einbau, Betrieb und Instandhaltung :
siehe Montageanleitung
Verwendete Gegenstände bei der Effizienz-Messung, die
nicht durch die Messkategorie beschrieben sind : -
pf, BEP : 380 Pa
SchallleistungspegelLWA5 : 76 dB(A) / 93 dB(A)
Hersteller: MAICO
DZR 40/42 B Axial-Rohrventilator
Artikelnummer: 0086.0066
Menge: 1,000 Stck

**10.796 EZR 45/4 Axial-Rohrventilator Axial-Rohrventilator, DN450, Wechselstrom**
Wechselstrom-Ausführung:
Axial-Rohrventilator, in Wechselstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 6.670 m3/h
FördervolumenNenn : 4.850 m3/h (im opt. Wirkungsgrad)
Druck pfs, Nenn : 112 Pa (im opt. Wirkungsgrad)
Drehzahl nNenn : 1.340 1/min (im opt. Wirkungsgrad)
Drehzahl : 1.419 1/min
Laufradtyp : axial
Drehzahlsteuerbar : +
Reversierbarkeit : +
Spannungsart : Wechselstrom
Bemessungsspannung : 230 V
Netzfrequenz : 50 Hz
Nennleistung : 445 W (im opt. Wirkungsgrad)
INenn : 1,9 A (im opt. Wirkungsgrad)
IMax : 2,2 A
Schutzart : IP 55
Wärmeklasse : B
Polumschaltbar : -
Einbaulage : waagerecht / senkrecht
Material : Stahlblech, verzinkt
Farbe : silber
Gewicht : 14,81 kg
Gewicht mit Verpackung : 16,51 kg
Nennweite : 450 mm
Breite : 510 mm
Höhe : 571 mm
Tiefe : 310 mm
Breite mit Verpackung : 570 mm
Höhe mit Verpackung : 580 mm
Tiefe mit Verpackung : 311 mm
Fördermitteltemperatur bei Nennstrom : 60  C
Fördermitteltemperatur bei IMax : 60  C
Verpackungseinheit : 1 Stück
Sortiment : C
GTIN (EAN) : 4012799860112
Technische Daten nach ErP im Best Efficiency Point
(BEP)
Gesamteffizienz e : 49,7 %
Messkategorie : D
Effizienzkategorie : total
Effizienzgrad N : 58,3
VSD erforderlich : nein
Herstellungsjahr : siehe Typenschild
Herstellername / Amtliche Registriernummer /
Niederlassungsort des Herstellers : Maico
Elektroapparate-Fabrik GmbH / Registergericht
Freiburg, HRB 601233 / Villingen-Schwenningen
Art.-Nr. : 0086.0011
PBEP / FördervolumenBEP / Pfs, BEP : 0,43 kW / 5.490
m3/h
nBEP : 1.370 1/min
spezifisches Verhältnis : ca. 1
Informationen zur Zerlegung und Entsorgung : siehe
Montageanleitung
Informationen zu Einbau, Betrieb und Instandhaltung :
siehe Montageanleitung
Verwendete Gegenstände bei der Effizienz-Messung, die
nicht durch die Messkategorie beschrieben sind : -
pf, BEP : 140 Pa
SchallleistungspegelLWA5 : 85 dB(A)
Technische Daten nach ErP im Best Efficiency Point
(BEP)
Gesamteffizienz e : 49,7 %
Messkategorie : D
Effizienzkategorie : total
Effizienzgrad N : 58,3
VSD erforderlich : nein
Herstellungsjahr : siehe Typenschild
Herstellername / Amtliche Registriernummer /
Niederlassungsort des Herstellers : Maico
Elektroapparate-Fabrik GmbH / Registergericht
Freiburg, HRB 601233 / Villingen-Schwenningen
Art.-Nr. : 0086.0011
PBEP / FördervolumenBEP / Pfs, BEP : 0,43 kW / 5.490
m3/h
nBEP : 1.370 1/min
spezifisches Verhältnis : ca. 1
Informationen zur Zerlegung und Entsorgung : siehe
Montageanleitung
Informationen zu Einbau, Betrieb und Instandhaltung :
siehe Montageanleitung
Verwendete Gegenstände bei der Effizienz-Messung, die
nicht durch die Messkategorie beschrieben sind : -
pf, BEP : 140 Pa
SchallleistungspegelLWA5 : 85 dB(A)
Hersteller: MAICO
EZR 45/4 B Axial-Rohrventilator
Artikelnummer: 0086.0011
Menge: 1,000 Stck

**10.797 DZR 45/6 Axial-Rohrventilator Axial-Rohrventilator, DN450, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 4.460 m3/h
FördervolumenNenn : 3.350 m3/h (im opt. Wirkungsgrad)
Druck pfs, Nenn : 60 Pa (im opt. Wirkungsgrad)
Drehzahl nNenn : 985 1/min (im opt. Wirkungsgrad)
Drehzahl : 990 1/min
Laufradtyp : axial
Drehzahlsteuerbar : +
Reversierbarkeit : +
Spannungsart : Drehstrom
Bemessungsspannung : 400 V
Netzfrequenz : 50 Hz
Nennleistung : 160 W (im opt. Wirkungsgrad)
INenn : 0,55 A (im opt. Wirkungsgrad)
IMax : 0,6 A
Schutzart : IP 55
Wärmeklasse : B
Polumschaltbar : -
Netzzuleitung : 7 x 1,5 mm2
Einbaulage : waagerecht / senkrecht
Material : Stahlblech, verzinkt
Farbe : silber
Gewicht : 19,61 kg
Gewicht mit Verpackung : 21,31 kg
Nennweite : 450 mm
Breite : 510 mm
Höhe : 571 mm
Tiefe : 310 mm
Breite mit Verpackung : 575 mm
Höhe mit Verpackung : 585 mm
Tiefe mit Verpackung : 335 mm
Fördermitteltemperatur bei Nennstrom : 60  C
Fördermitteltemperatur bei IMax : 60  C
Verpackungseinheit : 1 Stück
Sortiment : C
GTIN (EAN) : 4012799860327
Technische Daten nach ErP im Best Efficiency Point
(BEP)
Gesamteffizienz e : 47,4 %
Messkategorie : D
Effizienzkategorie : total
Effizienzgrad N : 58,9
VSD erforderlich : nein
Herstellungsjahr : siehe Typenschild
Herstellername / Amtliche Registriernummer /
Niederlassungsort des Herstellers : Maico
Elektroapparate-Fabrik GmbH / Registergericht
Freiburg, HRB 601233 / Villingen-Schwenningen
Art.-Nr. : 0086.0032
PBEP / FördervolumenBEP / Pfs, BEP : 0,15 kW / 3.820
m3/h
nBEP : 985 1/min
spezifisches Verhältnis : ca. 1
Informationen zur Zerlegung und Entsorgung : siehe
Montageanleitung
Informationen zu Einbau, Betrieb und Instandhaltung :
siehe Montageanleitung
Verwendete Gegenstände bei der Effizienz-Messung, die
nicht durch die Messkategorie beschrieben sind : -
pf, BEP : 67 Pa
SchallleistungspegelLWA5 : 71 dB(A)
Technische Daten nach ErP im Best Efficiency Point
(BEP)
Gesamteffizienz e : 47,4 %
Messkategorie : D
Effizienzkategorie : total
Effizienzgrad N : 58,9
VSD erforderlich : nein
Herstellungsjahr : siehe Typenschild
Herstellername / Amtliche Registriernummer /
Niederlassungsort des Herstellers : Maico
Elektroapparate-Fabrik GmbH / Registergericht
Freiburg, HRB 601233 / Villingen-Schwenningen
Art.-Nr. : 0086.0032
PBEP / FördervolumenBEP / Pfs, BEP : 0,15 kW / 3.820
m3/h
nBEP : 985 1/min
spezifisches Verhältnis : ca. 1
Informationen zur Zerlegung und Entsorgung : siehe
Montageanleitung
Informationen zu Einbau, Betrieb und Instandhaltung :
siehe Montageanleitung
Verwendete Gegenstände bei der Effizienz-Messung, die
nicht durch die Messkategorie beschrieben sind : -
pf, BEP : 67 Pa
SchallleistungspegelLWA5 : 71 dB(A)
Hersteller: MAICO
DZR 45/6 B Axial-Rohrventilator
Artikelnummer: 0086.0032
Menge: 1,000 Stck

**10.798 DZR 45/4 Axial-Rohrventilator Axial-Rohrventilator, DN450, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 6.720 m3/h
FördervolumenNenn : 4.790 m3/h (im opt. Wirkungsgrad)
Druck pfs, Nenn : 125 Pa (im opt. Wirkungsgrad)
Drehzahl nNenn : 1.390 1/min (im opt. Wirkungsgrad)
Drehzahl : 1.431 1/min
Laufradtyp : axial
Drehzahlsteuerbar : +
Reversierbarkeit : +
Spannungsart : Drehstrom
Bemessungsspannung : 400 V
Netzfrequenz : 50 Hz
Nennleistung : 460 W (im opt. Wirkungsgrad)
INenn : 0,8 A (im opt. Wirkungsgrad)
IMax : 1 A
Schutzart : IP 55
Wärmeklasse : B
Polumschaltbar : -
Netzzuleitung : 7 x 1,5 mm2
Einbaulage : waagerecht / senkrecht
Material : Stahlblech, verzinkt
Farbe : silber
Gewicht : 14,5 kg
Gewicht mit Verpackung : 16,27 kg
Nennweite : 450 mm
Breite : 510 mm
Höhe : 571 mm
Tiefe : 310 mm
Breite mit Verpackung : 575 mm
Höhe mit Verpackung : 590 mm
Tiefe mit Verpackung : 340 mm
Fördermitteltemperatur bei Nennstrom : 60  C
Fördermitteltemperatur bei IMax : 60  C
Verpackungseinheit : 1 Stück
Sortiment : C
GTIN (EAN) : 4012799860334
Technische Daten nach ErP im Best Efficiency Point
(BEP)
Gesamteffizienz e : 55,4 %
Messkategorie : D
Effizienzkategorie : total
Effizienzgrad N : 64,2
VSD erforderlich : nein
Herstellungsjahr : siehe Typenschild
Herstellername / Amtliche Registriernummer /
Niederlassungsort des Herstellers : Maico
Elektroapparate-Fabrik GmbH / Registergericht
Freiburg, HRB 601233 / Villingen-Schwenningen
Art.-Nr. : 0086.0033
PBEP / FördervolumenBEP / Pfs, BEP : 0,46 kW / 5.720
m3/h
nBEP : 1.405 1/min
spezifisches Verhältnis : ca. 1
Informationen zur Zerlegung und Entsorgung : siehe
Montageanleitung
Informationen zu Einbau, Betrieb und Instandhaltung :
siehe Montageanleitung
Verwendete Gegenstände bei der Effizienz-Messung, die
nicht durch die Messkategorie beschrieben sind : -
pf, BEP : 143 Pa
SchallleistungspegelLWA5 : 83 dB(A)
Technische Daten nach ErP im Best Efficiency Point
(BEP)
Gesamteffizienz e : 55,4 %
Messkategorie : D
Effizienzkategorie : total
Effizienzgrad N : 64,2
VSD erforderlich : nein
Herstellungsjahr : siehe Typenschild
Herstellername / Amtliche Registriernummer /
Niederlassungsort des Herstellers : Maico
Elektroapparate-Fabrik GmbH / Registergericht
Freiburg, HRB 601233 / Villingen-Schwenningen
Art.-Nr. : 0086.0033
PBEP / FördervolumenBEP / Pfs, BEP : 0,46 kW / 5.720
m3/h
nBEP : 1.405 1/min
spezifisches Verhältnis : ca. 1
Informationen zur Zerlegung und Entsorgung : siehe
Montageanleitung
Informationen zu Einbau, Betrieb und Instandhaltung :
siehe Montageanleitung
Verwendete Gegenstände bei der Effizienz-Messung, die
nicht durch die Messkategorie beschrieben sind : -
pf, BEP : 143 Pa
SchallleistungspegelLWA5 : 83 dB(A)
Hersteller: MAICO
DZR 45/4 B Axial-Rohrventilator
Artikelnummer: 0086.0033
Menge: 1,000 Stck

**10.799 EZR 50/8 Axial-Rohrventilator Axial-Rohrventilator, DN 500, Wechselstrom**
Wechselstrom-Ausführung:
Axial-Rohrventilator, in Wechselstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 4.100 m3/h
Drehzahl : 715 1/min
Laufradtyp : axial
Drehzahlsteuerbar : +
Reversierbarkeit : +
Spannungsart : Wechselstrom
Bemessungsspannung : 230 V
Netzfrequenz : 50 Hz
Nennleistung : 110 W
INenn : 0,5 A
IMax : 0,65 A
Schutzart : IP 55
Wärmeklasse : B
Polumschaltbar : -
Einbaulage : waagerecht / senkrecht
Material : Stahlblech, verzinkt
Farbe : silber
Gewicht : 16,4 kg
Gewicht mit Verpackung : 19,72 kg
Nennweite : 500 mm
Breite : 565 mm
Höhe : 624 mm
Tiefe : 370 mm
Breite mit Verpackung : 640 mm
Höhe mit Verpackung : 640 mm
Tiefe mit Verpackung : 405 mm
Fördermitteltemperatur bei Nennstrom : 60  C
Fördermitteltemperatur bei IMax : -20  C bis 60  C
Verpackungseinheit : 1 Stück
Sortiment : C
GTIN (EAN) : 4012799860129
Hersteller: MAICO
EZR 50/8 B Axial-Rohrventilator
Artikelnummer: 0086.0012
Menge: 1,000 Stck

**10.800 EZR 50/6 Axial-Rohrventilator Axial-Rohrventilator, DN500, Wechselstrom**
Wechselstrom-Ausführung:
Axial-Rohrventilator, in Wechselstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Wechselstrommotor:
Typenreihe EZR.
Asynchronmotor.
Nicht zur Förderung wasserdampfgesättigter Luft
geeignet.
Bemessungsspannung 230 V, 50 Hz.
Hohe Schutzart IP 55. Ausnahme EZR ... D IP 54.
Drehzahlsteuerbar.
Geräte lassen sich mit optionalen Drehzahlsteller
stufenlos regeln oder sie lassen sich mit einem
optionalen 5-Stufentransformator stufenweise schalten.
Reversierbar.
Reversierbetrieb: Der Volumenstrom verringert sich um
ca. 35 % bei anomaler Förderrichtung.
Kondensatormotor mit Betriebskondensator
anschlussfertig im Klemmenkasten.
Thermischer Überlastungsschutz serienmäßig.
Die Anschlüsse sind potenzialfrei auf Klemmen geführt
und müssen an einen Motorvollschutzschalter z.B. MVE
10-1 (nicht geeignet für EZR 25/4 D, EZR 30/6 B und EZR
35/6 B) oder den Steuerstromkreis eines Schützes
angeschlossen werden.
Elektrischer Anschluss:
Außenliegender Klemmenkasten mit Kabeltüllen.
Sicherheitshinweise :
Der Ventilator darf nur in Betrieb genommen werden,
wenn der Berührungsschutz des Laufrades gemäß DIN EN
ISO 13857 gewährleistet ist z.B. mit Maico Schutzgitter
SG.
Technische Daten
Fördervolumen : 6.030 m3/h
FördervolumenNenn : 4.490 m3/h (im opt. Wirkungsgrad)
Druck pfs, Nenn : 61 Pa (im opt. Wirkungsgrad)
Drehzahl nNenn : 950 1/min (im opt. Wirkungsgrad)
Drehzahl : 973 1/min
Laufradtyp : axial
Drehzahlsteuerbar : +
Reversierbarkeit : +
Spannungsart : Wechselstrom
Bemessungsspannung : 230 V
Netzfrequenz : 50 Hz
Nennleistung : 235 W (im opt. Wirkungsgrad)
INenn : 1,1 A (im opt. Wirkungsgrad)
IMax : 1,3 A
Schutzart : IP 55
Wärmeklasse : B
Polumschaltbar : -
Einbaulage : waagerecht / senkrecht
Material : Stahlblech, verzinkt
Farbe : silber
Gewicht : 16,41 kg
Gewicht mit Verpackung : 19,81 kg
Nennweite : 500 mm
Breite : 565 mm
Höhe : 624 mm
Tiefe : 370 mm
Breite mit Verpackung : 650 mm
Höhe mit Verpackung : 640 mm
Tiefe mit Verpackung : 410 mm
Fördermitteltemperatur bei Nennstrom : 60  C
Fördermitteltemperatur bei IMax : -20  C bis 60  C
Verpackungseinheit : 1 Stück
Sortiment : C
GTIN (EAN) : 4012799860136
Technische Daten nach ErP im Best Efficiency Point
(BEP)
Gesamteffizienz e : 47,7 %
Messkategorie : D
Effizienzkategorie : total
Effizienzgrad N : 58,2
VSD erforderlich : nein
Herstellungsjahr : siehe Typenschild
Herstellername / Amtliche Registriernummer /
Niederlassungsort des Herstellers : Maico
Elektroapparate-Fabrik GmbH / Registergericht
Freiburg, HRB 601233 / Villingen-Schwenningen
Art.-Nr. : 0086.0013
PBEP / FördervolumenBEP / Pfs, BEP : 0,22 kW / 4.940
m3/h
nBEP : 960 1/min
spezifisches Verhältnis : ca. 1
Informationen zur Zerlegung und Entsorgung : siehe
Montageanleitung
Informationen zu Einbau, Betrieb und Instandhaltung :
siehe Montageanleitung
Verwendete Gegenstände bei der Effizienz-Messung, die
nicht durch die Messkategorie beschrieben sind : -
pf, BEP : 77 Pa
SchallleistungspegelLWA5 : 72 dB(A)
Technische Daten nach ErP im Best Efficiency Point
(BEP)
Gesamteffizienz e : 47,7 %
Messkategorie : D
Effizienzkategorie : total
Effizienzgrad N : 58,2
VSD erforderlich : nein
Herstellungsjahr : siehe Typenschild
Herstellername / Amtliche Registriernummer /
Niederlassungsort des Herstellers : Maico
Elektroapparate-Fabrik GmbH / Registergericht
Freiburg, HRB 601233 / Villingen-Schwenningen
Art.-Nr. : 0086.0013
PBEP / FördervolumenBEP / Pfs, BEP : 0,22 kW / 4.940
m3/h
nBEP : 960 1/min
spezifisches Verhältnis : ca. 1
Informationen zur Zerlegung und Entsorgung : siehe
Montageanleitung
Informationen zu Einbau, Betrieb und Instandhaltung :
siehe Montageanleitung
Verwendete Gegenstände bei der Effizienz-Messung, die
nicht durch die Messkategorie beschrieben sind : -
pf, BEP : 77 Pa
SchallleistungspegelLWA5 : 72 dB(A)
Hersteller: MAICO
EZR 50/6 B Axial-Rohrventilator
Artikelnummer: 0086.0013
Menge: 1,000 Stck

**10.801 DZR 50/6 Axial-Rohrventilator Axial-Rohrventilator, DN500, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 6.050 m3/h
FördervolumenNenn : 4.480 m3/h (im opt. Wirkungsgrad)
Druck pfs, Nenn : 60 Pa (im opt. Wirkungsgrad)
Drehzahl nNenn : 950 1/min (im opt. Wirkungsgrad)
Drehzahl : 970 1/min
Laufradtyp : axial
Drehzahlsteuerbar : +
Reversierbarkeit : +
Spannungsart : Drehstrom
Bemessungsspannung : 400 V
Netzfrequenz : 50 Hz
Nennleistung : 230 W (im opt. Wirkungsgrad)
INenn : 0,65 A (im opt. Wirkungsgrad)
IMax : 0,7 A
Schutzart : IP 55
Wärmeklasse : F
Polumschaltbar : -
Netzzuleitung : 7 x 1,5 mm2
Einbaulage : waagerecht / senkrecht
Material : Stahlblech, verzinkt
Farbe : silber
Gewicht : 16,19 kg
Gewicht mit Verpackung : 19,19 kg
Nennweite : 500 mm
Breite : 565 mm
Höhe : 624 mm
Tiefe : 370 mm
Breite mit Verpackung : 640 mm
Höhe mit Verpackung : 650 mm
Tiefe mit Verpackung : 405 mm
Fördermitteltemperatur bei Nennstrom : 60  C
Fördermitteltemperatur bei IMax : -20  C bis 60  C
Verpackungseinheit : 1 Stück
Sortiment : C
GTIN (EAN) : 4012799860341
Technische Daten nach ErP im Best Efficiency Point
(BEP)
Gesamteffizienz e : 47,7 %
Messkategorie : D
Effizienzkategorie : total
Effizienzgrad N : 58,3
VSD erforderlich : nein
Herstellungsjahr : siehe Typenschild
Herstellername / Amtliche Registriernummer /
Niederlassungsort des Herstellers : Maico
Elektroapparate-Fabrik GmbH / Registergericht
Freiburg, HRB 601233 / Villingen-Schwenningen
Art.-Nr. : 0086.0034
PBEP / FördervolumenBEP / Pfs, BEP : 0,212 kW / 5.280
m3/h
nBEP : 960 1/min
spezifisches Verhältnis : ca. 1
Informationen zur Zerlegung und Entsorgung : siehe
Montageanleitung
Informationen zu Einbau, Betrieb und Instandhaltung :
siehe Montageanleitung
Verwendete Gegenstände bei der Effizienz-Messung, die
nicht durch die Messkategorie beschrieben sind : -
pf, BEP : 69 Pa
SchallleistungspegelLWA5 : 72 dB(A)
Technische Daten nach ErP im Best Efficiency Point
(BEP)
Gesamteffizienz e : 47,7 %
Messkategorie : D
Effizienzkategorie : total
Effizienzgrad N : 58,3
VSD erforderlich : nein
Herstellungsjahr : siehe Typenschild
Herstellername / Amtliche Registriernummer /
Niederlassungsort des Herstellers : Maico
Elektroapparate-Fabrik GmbH / Registergericht
Freiburg, HRB 601233 / Villingen-Schwenningen
Art.-Nr. : 0086.0034
PBEP / FördervolumenBEP / Pfs, BEP : 0,212 kW / 5.280
m3/h
nBEP : 960 1/min
spezifisches Verhältnis : ca. 1
Informationen zur Zerlegung und Entsorgung : siehe
Montageanleitung
Informationen zu Einbau, Betrieb und Instandhaltung :
siehe Montageanleitung
Verwendete Gegenstände bei der Effizienz-Messung, die
nicht durch die Messkategorie beschrieben sind : -
pf, BEP : 69 Pa
SchallleistungspegelLWA5 : 72 dB(A)
Hersteller: MAICO
DZR 50/6 B Axial-Rohrventilator
Artikelnummer: 0086.0034
Menge: 1,000 Stck

**10.802 DZR 50/4 Axial-Rohrventilator Axial-Rohrventilator, DN500, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 8.900 m3/h
FördervolumenNenn : 6.560 m3/h (im opt. Wirkungsgrad)
Druck pfs, Nenn : 135 Pa (im opt. Wirkungsgrad)
Drehzahl nNenn : 1.410 1/min (im opt. Wirkungsgrad)
Drehzahl : 1.439 1/min
Laufradtyp : axial
Drehzahlsteuerbar : +
Reversierbarkeit : +
Spannungsart : Drehstrom
Bemessungsspannung : 400 V
Netzfrequenz : 50 Hz
Nennleistung : 635 W (im opt. Wirkungsgrad)
INenn : 1,1 A (im opt. Wirkungsgrad)
IMax : 1,4 A
Schutzart : IP 55
Wärmeklasse : F
Polumschaltbar : -
Netzzuleitung : 7 x 1,5 mm2
Einbaulage : waagerecht / senkrecht
Material : Stahlblech, verzinkt
Farbe : silber
Gewicht : 17,58 kg
Gewicht mit Verpackung : 21 kg
Nennweite : 500 mm
Breite : 565 mm
Höhe : 624 mm
Tiefe : 370 mm
Breite mit Verpackung : 650 mm
Höhe mit Verpackung : 640 mm
Tiefe mit Verpackung : 410 mm
Fördermitteltemperatur bei Nennstrom : 60  C
Fördermitteltemperatur bei IMax : -20  C bis 60  C
Verpackungseinheit : 1 Stück
Sortiment : C
GTIN (EAN) : 4012799860624
Technische Daten nach ErP im Best Efficiency Point
(BEP)
Gesamteffizienz e : 60,2 %
Messkategorie : D
Effizienzkategorie : total
Effizienzgrad N : 68,3
VSD erforderlich : nein
Herstellungsjahr : siehe Typenschild
Herstellername / Amtliche Registriernummer /
Niederlassungsort des Herstellers : Maico
Elektroapparate-Fabrik GmbH / Registergericht
Freiburg, HRB 601233 / Villingen-Schwenningen
Art.-Nr. : 0086.0062
PBEP / FördervolumenBEP / Pfs, BEP : 0,535 kW / 8.000
m3/h
nBEP : 1.425 1/min
spezifisches Verhältnis : ca. 1
Informationen zur Zerlegung und Entsorgung : siehe
Montageanleitung
Informationen zu Einbau, Betrieb und Instandhaltung :
siehe Montageanleitung
Verwendete Gegenstände bei der Effizienz-Messung, die
nicht durch die Messkategorie beschrieben sind : -
pf, BEP : 145 Pa
SchallleistungspegelLWA5 : 81 dB(A)
Technische Daten nach ErP im Best Efficiency Point
(BEP)
Gesamteffizienz e : 60,2 %
Messkategorie : D
Effizienzkategorie : total
Effizienzgrad N : 68,3
VSD erforderlich : nein
Herstellungsjahr : siehe Typenschild
Herstellername / Amtliche Registriernummer /
Niederlassungsort des Herstellers : Maico
Elektroapparate-Fabrik GmbH / Registergericht
Freiburg, HRB 601233 / Villingen-Schwenningen
Art.-Nr. : 0086.0062
PBEP / FördervolumenBEP / Pfs, BEP : 0,535 kW / 8.000
m3/h
nBEP : 1.425 1/min
spezifisches Verhältnis : ca. 1
Informationen zur Zerlegung und Entsorgung : siehe
Montageanleitung
Informationen zu Einbau, Betrieb und Instandhaltung :
siehe Montageanleitung
Verwendete Gegenstände bei der Effizienz-Messung, die
nicht durch die Messkategorie beschrieben sind : -
pf, BEP : 145 Pa
SchallleistungspegelLWA5 : 81 dB(A)
Hersteller: MAICO
DZR 50/4 B Axial-Rohrventilator
Artikelnummer: 0086.0062
Menge: 1,000 Stck

**10.803 DZR 50/8 Axial-Rohrventilator Axial-Rohrventilator, DN500, Drehstrom, polumschaltbar**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 4.490 m3/h / 8.990 m3/h
FördervolumenNenn : 3.190 m3/h / 6.440 m3/h (im opt.
Wirkungsgrad)
Druck pfs, Nenn : 36 Pa - 150 Pa (im opt. Wirkungsgrad)
Drehzahl nNenn : 720 1/min - 1.450 1/min (im opt.
Wirkungsgrad)
Drehzahl : 721 1/min / 1.475 1/min
Laufradtyp : axial
Drehzahlsteuerbar : +
Reversierbarkeit : +
Spannungsart : Drehstrom
Bemessungsspannung : 400 V
Netzfrequenz : 50 Hz
Nennleistung : 135 W / 710 W (im opt. Wirkungsgrad)
INenn : 0,5 A / 1,4 A (im opt. Wirkungsgrad)
IMax : 1,8 A
Schutzart : IP 55
Wärmeklasse : F
Polumschaltbar : +
Polanzahl bei hoher Drehzahl : 4
Polanzahl bei niedriger Drehzahl : 8
Einbaulage : waagerecht / senkrecht
Material : Stahlblech, verzinkt
Farbe : silber
Gewicht : 21,87 kg
Gewicht mit Verpackung : 25,42 kg
Nennweite : 500 mm
Breite : 565 mm
Höhe : 624 mm
Tiefe : 370 mm
Breite mit Verpackung : 670 mm
Höhe mit Verpackung : 650 mm
Tiefe mit Verpackung : 405 mm
Fördermitteltemperatur bei Nennstrom : 60  C
Fördermitteltemperatur bei IMax : -20  C bis 60  C
Verpackungseinheit : 1 Stück
Sortiment : C
GTIN (EAN) : 4012799860525
Technische Daten nach ErP im Best Efficiency Point
(BEP)
Gesamteffizienz e : 55,7 %
Messkategorie : D
Effizienzkategorie : total
Effizienzgrad N : 63,4
VSD erforderlich : nein
Herstellungsjahr : siehe Typenschild
Herstellername / Amtliche Registriernummer /
Niederlassungsort des Herstellers : Maico
Elektroapparate-Fabrik GmbH / Registergericht
Freiburg, HRB 601233 / Villingen-Schwenningen
Art.-Nr. : 0086.0052
PBEP / FördervolumenBEP / Pfs, BEP : 0,61 kW / 8.150
m3/h
nBEP : 1.470 1/min
spezifisches Verhältnis : ca. 1
Informationen zur Zerlegung und Entsorgung : siehe
Montageanleitung
Informationen zu Einbau, Betrieb und Instandhaltung :
siehe Montageanleitung
Verwendete Gegenstände bei der Effizienz-Messung, die
nicht durch die Messkategorie beschrieben sind : -
pf, BEP : 150 Pa
SchallleistungspegelLWA5 : 65 dB(A) / 84 dB(A)
Technische Daten nach ErP im Best Efficiency Point
(BEP)
Gesamteffizienz e : 55,7 %
Messkategorie : D
Effizienzkategorie : total
Effizienzgrad N : 63,4
VSD erforderlich : nein
Herstellungsjahr : siehe Typenschild
Herstellername / Amtliche Registriernummer /
Niederlassungsort des Herstellers : Maico
Elektroapparate-Fabrik GmbH / Registergericht
Freiburg, HRB 601233 / Villingen-Schwenningen
Art.-Nr. : 0086.0052
PBEP / FördervolumenBEP / Pfs, BEP : 0,61 kW / 8.150
m3/h
nBEP : 1.470 1/min
spezifisches Verhältnis : ca. 1
Informationen zur Zerlegung und Entsorgung : siehe
Montageanleitung
Informationen zu Einbau, Betrieb und Instandhaltung :
siehe Montageanleitung
Verwendete Gegenstände bei der Effizienz-Messung, die
nicht durch die Messkategorie beschrieben sind : -
pf, BEP : 150 Pa
SchallleistungspegelLWA5 : 65 dB(A) / 84 dB(A)
Hersteller: MAICO
DZR 50/84 B Axial-Rohrventilator
Artikelnummer: 0086.0052
Menge: 1,000 Stck

**10.804 DZR 56/6 Axial-Rohrventilator Axial-Rohrventilator, DN560, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 8.550 m3/h
FördervolumenNenn : 5.970 m3/h (im opt. Wirkungsgrad)
Druck pfs, Nenn : 86 Pa (im opt. Wirkungsgrad)
Drehzahl nNenn : 950 1/min (im opt. Wirkungsgrad)
Drehzahl : 970 1/min
Laufradtyp : axial
Drehzahlsteuerbar : +
Reversierbarkeit : +
Spannungsart : Drehstrom
Bemessungsspannung : 400 V
Netzfrequenz : 50 Hz
Nennleistung : 440 W (im opt. Wirkungsgrad)
INenn : 1 A (im opt. Wirkungsgrad)
IMax : 1,1 A
Schutzart : IP 55
Wärmeklasse : F
Polumschaltbar : -
Netzzuleitung : 7 x 1,5 mm2
Einbaulage : waagerecht / senkrecht
Material : Stahlblech, verzinkt
Farbe : silber
Gewicht : 24,03 kg
Gewicht mit Verpackung : 28,39 kg
Nennweite : 560 mm
Breite : 664 mm
Höhe : 700 mm
Tiefe : 400 mm
Breite mit Verpackung : 785 mm
Höhe mit Verpackung : 793 mm
Tiefe mit Verpackung : 435 mm
Fördermitteltemperatur bei IMax : 60  C
Verpackungseinheit : 1 Stück
Sortiment : C
GTIN (EAN) : 4012799860631
Technische Daten nach ErP im Best Efficiency Point
(BEP)
Gesamteffizienz e : 49,3 %
Messkategorie : D
Effizienzkategorie : total
Effizienzgrad N : 58,2
VSD erforderlich : nein
Herstellungsjahr : siehe Typenschild
Herstellername / Amtliche Registriernummer /
Niederlassungsort des Herstellers : Maico
Elektroapparate-Fabrik GmbH / Registergericht
Freiburg, HRB 601233 / Villingen-Schwenningen
Art.-Nr. : 0086.0063
PBEP / FördervolumenBEP / Pfs, BEP : 0,39 kW / 7.490
m3/h
nBEP : 960 1/min
spezifisches Verhältnis : ca. 1
Informationen zur Zerlegung und Entsorgung : siehe
Montageanleitung
Informationen zu Einbau, Betrieb und Instandhaltung :
siehe Montageanleitung
Verwendete Gegenstände bei der Effizienz-Messung, die
nicht durch die Messkategorie beschrieben sind : -
pf, BEP : 92 Pa
SchallleistungspegelLWA5 : 73 dB(A)
Technische Daten nach ErP im Best Efficiency Point
(BEP)
Gesamteffizienz e : 49,3 %
Messkategorie : D
Effizienzkategorie : total
Effizienzgrad N : 58,2
VSD erforderlich : nein
Herstellungsjahr : siehe Typenschild
Herstellername / Amtliche Registriernummer /
Niederlassungsort des Herstellers : Maico
Elektroapparate-Fabrik GmbH / Registergericht
Freiburg, HRB 601233 / Villingen-Schwenningen
Art.-Nr. : 0086.0063
PBEP / FördervolumenBEP / Pfs, BEP : 0,39 kW / 7.490
m3/h
nBEP : 960 1/min
spezifisches Verhältnis : ca. 1
Informationen zur Zerlegung und Entsorgung : siehe
Montageanleitung
Informationen zu Einbau, Betrieb und Instandhaltung :
siehe Montageanleitung
Verwendete Gegenstände bei der Effizienz-Messung, die
nicht durch die Messkategorie beschrieben sind : -
pf, BEP : 92 Pa
SchallleistungspegelLWA5 : 73 dB(A)
Hersteller: MAICO
DZR 56/6 B Axial-Rohrventilator
Artikelnummer: 0086.0063
Menge: 1,000 Stck

**10.805 DZR 56/4 Axial-Rohrventilator Axial-Rohrventilator, DN560, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 12.640 m3/h
FördervolumenNenn : 9.950 m3/h (im opt. Wirkungsgrad)
Druck pfs, Nenn : 170 Pa (im opt. Wirkungsgrad)
Drehzahl nNenn : 1.400 1/min (im opt. Wirkungsgrad)
Drehzahl : 1.430 1/min
Laufradtyp : axial
Drehzahlsteuerbar : +
Reversierbarkeit : +
Spannungsart : Drehstrom
Bemessungsspannung : 400 V
Netzfrequenz : 50 Hz
Nennleistung : 1.170 W (im opt. Wirkungsgrad)
INenn : 1,9 A (im opt. Wirkungsgrad)
IMax : 2,4 A
Schutzart : IP 55
Wärmeklasse : F
Polumschaltbar : -
Netzzuleitung : 7 x 1,5 mm2
Einbaulage : waagerecht / senkrecht
Material : Stahlblech, verzinkt
Farbe : silber
Gewicht : 35,16 kg
Gewicht mit Verpackung : 39,5 kg
Nennweite : 560 mm
Breite : 664 mm
Höhe : 700 mm
Tiefe : 400 mm
Breite mit Verpackung : 790 mm
Höhe mit Verpackung : 790 mm
Tiefe mit Verpackung : 425 mm
Fördermitteltemperatur bei IMax : 60  C
Verpackungseinheit : 1 Stück
Sortiment : C
GTIN (EAN) : 4012799860372
Technische Daten nach ErP im Best Efficiency Point
(BEP)
Gesamteffizienz e : 60,1 %
Messkategorie : D
Effizienzkategorie : total
Effizienzgrad N : 66,4
VSD erforderlich : nein
Herstellungsjahr : siehe Typenschild
Herstellername / Amtliche Registriernummer /
Niederlassungsort des Herstellers : Maico
Elektroapparate-Fabrik GmbH / Registergericht
Freiburg, HRB 601233 / Villingen-Schwenningen
Art.-Nr. : 0086.0037
PBEP / FördervolumenBEP / Pfs, BEP : 0,99 kW / 11.390
m3/h
nBEP : 1.420 1/min
spezifisches Verhältnis : ca. 1
Informationen zur Zerlegung und Entsorgung : siehe
Montageanleitung
Informationen zu Einbau, Betrieb und Instandhaltung :
siehe Montageanleitung
Verwendete Gegenstände bei der Effizienz-Messung, die
nicht durch die Messkategorie beschrieben sind : -
pf, BEP : 188 Pa
SchallleistungspegelLWA5 : 88 dB(A)
Technische Daten nach ErP im Best Efficiency Point
(BEP)
Gesamteffizienz e : 60,1 %
Messkategorie : D
Effizienzkategorie : total
Effizienzgrad N : 66,4
VSD erforderlich : nein
Herstellungsjahr : siehe Typenschild
Herstellername / Amtliche Registriernummer /
Niederlassungsort des Herstellers : Maico
Elektroapparate-Fabrik GmbH / Registergericht
Freiburg, HRB 601233 / Villingen-Schwenningen
Art.-Nr. : 0086.0037
PBEP / FördervolumenBEP / Pfs, BEP : 0,99 kW / 11.390
m3/h
nBEP : 1.420 1/min
spezifisches Verhältnis : ca. 1
Informationen zur Zerlegung und Entsorgung : siehe
Montageanleitung
Informationen zu Einbau, Betrieb und Instandhaltung :
siehe Montageanleitung
Verwendete Gegenstände bei der Effizienz-Messung, die
nicht durch die Messkategorie beschrieben sind : -
pf, BEP : 188 Pa
SchallleistungspegelLWA5 : 88 dB(A)
Hersteller: MAICO
DZR 56/4 B Axial-Rohrventilator
Artikelnummer: 0086.0037
Menge: 1,000 Stck

**10.806 DZR 60/6 Axial-Rohrventilator Axial-Rohrventilator, DN600, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 10.060 m3/h
FördervolumenNenn : 7.210 m3/h (im opt. Wirkungsgrad)
Druck pfs, Nenn : 85 Pa (im opt. Wirkungsgrad)
Drehzahl nNenn : 930 1/min (im opt. Wirkungsgrad)
Drehzahl : 954 1/min
Laufradtyp : axial
Drehzahlsteuerbar : +
Reversierbarkeit : +
Spannungsart : Drehstrom
Bemessungsspannung : 400 V
Netzfrequenz : 50 Hz
Nennleistung : 510 W (im opt. Wirkungsgrad)
INenn : 1,1 A (im opt. Wirkungsgrad)
IMax : 1,3 A
Schutzart : IP 55
Wärmeklasse : F
Polumschaltbar : -
Netzzuleitung : 7 x 1,5 mm2
Einbaulage : waagerecht / senkrecht
Material : Stahlblech, verzinkt
Farbe : silber
Gewicht : 24,89 kg
Gewicht mit Verpackung : 29,25 kg
Nennweite : 600 mm
Breite : 710 mm
Höhe : 745 mm
Tiefe : 400 mm
Breite mit Verpackung : 785 mm
Höhe mit Verpackung : 795 mm
Tiefe mit Verpackung : 435 mm
Fördermitteltemperatur bei Nennstrom : 60  C
Fördermitteltemperatur bei IMax : 60  C
Verpackungseinheit : 1 Stück
Sortiment : C
GTIN (EAN) : 4012799860648
Technische Daten nach ErP im Best Efficiency Point
(BEP)
Gesamteffizienz e : 50,1 %
Messkategorie : D
Effizienzkategorie : total
Effizienzgrad N : 58,6
VSD erforderlich : nein
Herstellungsjahr : siehe Typenschild
Herstellername / Amtliche Registriernummer /
Niederlassungsort des Herstellers : Maico
Elektroapparate-Fabrik GmbH / Registergericht
Freiburg, HRB 601233 / Villingen-Schwenningen
Art.-Nr. : 0086.0064
PBEP / FördervolumenBEP / Pfs, BEP : 0,456 kW / 8.840
m3/h
nBEP : 940 1/min
spezifisches Verhältnis : ca. 1
Informationen zur Zerlegung und Entsorgung : siehe
Montageanleitung
Informationen zu Einbau, Betrieb und Instandhaltung :
siehe Montageanleitung
Verwendete Gegenstände bei der Effizienz-Messung, die
nicht durch die Messkategorie beschrieben sind : -
pf, BEP : 93 Pa
SchallleistungspegelLWA5 : 76 dB(A)
Technische Daten nach ErP im Best Efficiency Point
(BEP)
Gesamteffizienz e : 50,1 %
Messkategorie : D
Effizienzkategorie : total
Effizienzgrad N : 58,6
VSD erforderlich : nein
Herstellungsjahr : siehe Typenschild
Herstellername / Amtliche Registriernummer /
Niederlassungsort des Herstellers : Maico
Elektroapparate-Fabrik GmbH / Registergericht
Freiburg, HRB 601233 / Villingen-Schwenningen
Art.-Nr. : 0086.0064
PBEP / FördervolumenBEP / Pfs, BEP : 0,456 kW / 8.840
m3/h
nBEP : 940 1/min
spezifisches Verhältnis : ca. 1
Informationen zur Zerlegung und Entsorgung : siehe
Montageanleitung
Informationen zu Einbau, Betrieb und Instandhaltung :
siehe Montageanleitung
Verwendete Gegenstände bei der Effizienz-Messung, die
nicht durch die Messkategorie beschrieben sind : -
pf, BEP : 93 Pa
SchallleistungspegelLWA5 : 76 dB(A)
Hersteller: MAICO
DZR 60/6 B Axial-Rohrventilator
Artikelnummer: 0086.0064
Menge: 1,000 Stck

**10.807 DZR 60/4 Axial-Rohrventilator Axial-Rohrventilator, DN600, Drehstrom**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 14.780 m3/h
FördervolumenNenn : 11.120 m3/h (im opt. Wirkungsgrad)
Druck pfs, Nenn : 160 Pa (im opt. Wirkungsgrad)
Drehzahl nNenn : 1.350 1/min (im opt. Wirkungsgrad)
Drehzahl : 1.405 1/min
Laufradtyp : axial
Drehzahlsteuerbar : +
Reversierbarkeit : +
Spannungsart : Drehstrom
Bemessungsspannung : 400 V
Netzfrequenz : 50 Hz
Nennleistung : 1.390 W (im opt. Wirkungsgrad)
INenn : 2,2 A (im opt. Wirkungsgrad)
IMax : 3,2 A
Schutzart : IP 55
Wärmeklasse : F
Polumschaltbar : -
Netzzuleitung : 7 x 1,5 mm2
Einbaulage : waagerecht / senkrecht
Material : Stahlblech, verzinkt
Farbe : silber
Gewicht : 36,16 kg
Gewicht mit Verpackung : 40,5 kg
Nennweite : 600 mm
Breite : 710 mm
Höhe : 745 mm
Tiefe : 400 mm
Breite mit Verpackung : 790 mm
Höhe mit Verpackung : 790 mm
Tiefe mit Verpackung : 425 mm
Fördermitteltemperatur bei IMax : 60  C
Verpackungseinheit : 1 Stück
Sortiment : C
GTIN (EAN) : 4012799860396
Technische Daten nach ErP im Best Efficiency Point
(BEP)
Gesamteffizienz e : 56,4 %
Messkategorie : D
Effizienzkategorie : total
Effizienzgrad N : 62,3
VSD erforderlich : nein
Herstellungsjahr : siehe Typenschild
Herstellername / Amtliche Registriernummer /
Niederlassungsort des Herstellers : Maico
Elektroapparate-Fabrik GmbH / Registergericht
Freiburg, HRB 601233 / Villingen-Schwenningen
Art.-Nr. : 0086.0039
PBEP / FördervolumenBEP / Pfs, BEP : 1,17 kW / 13.430
m3/h
nBEP : 1.380 1/min
spezifisches Verhältnis : ca. 1
Informationen zur Zerlegung und Entsorgung : siehe
Montageanleitung
Informationen zu Einbau, Betrieb und Instandhaltung :
siehe Montageanleitung
Verwendete Gegenstände bei der Effizienz-Messung, die
nicht durch die Messkategorie beschrieben sind : -
pf, BEP : 177 Pa
SchallleistungspegelLWA5 : 89 dB(A)
Technische Daten nach ErP im Best Efficiency Point
(BEP)
Gesamteffizienz e : 56,4 %
Messkategorie : D
Effizienzkategorie : total
Effizienzgrad N : 62,3
VSD erforderlich : nein
Herstellungsjahr : siehe Typenschild
Herstellername / Amtliche Registriernummer /
Niederlassungsort des Herstellers : Maico
Elektroapparate-Fabrik GmbH / Registergericht
Freiburg, HRB 601233 / Villingen-Schwenningen
Art.-Nr. : 0086.0039
PBEP / FördervolumenBEP / Pfs, BEP : 1,17 kW / 13.430
m3/h
nBEP : 1.380 1/min
spezifisches Verhältnis : ca. 1
Informationen zur Zerlegung und Entsorgung : siehe
Montageanleitung
Informationen zu Einbau, Betrieb und Instandhaltung :
siehe Montageanleitung
Verwendete Gegenstände bei der Effizienz-Messung, die
nicht durch die Messkategorie beschrieben sind : -
pf, BEP : 177 Pa
SchallleistungspegelLWA5 : 89 dB(A)
Hersteller: MAICO
DZR 60/4 B Axial-Rohrventilator
Artikelnummer: 0086.0039
Menge: 1,000 Stck

**10.808 DZR 60/8 Axial-Rohrventilator Axial-Rohrventilator, DN600, Drehstrom, polumschaltbar**
Drehstrom-Ausführung:
Axial-Rohrventilator, in Drehstromausführung.
Kurzbeschreibung:
Rohrhülse aus verzinktem Stahlblech, beidseitig mit
Flansch.
8-blättrige Flügelräder aus glasfaserverstärktem
Polyamid.
Flanschbohrungen gemäß DIN EN 12220:1998.
Zur Vermeidung von Schwingungsübertragungen auf das
Rohrsystem: Elastische Verbindungsstutzen, Füße und
Schwingungsdämpfer verwenden.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Einbau in jeder Lage möglich.
Förderrichtung:
Die Förderrichtung ist gekennzeichnet.
Standard Abluftbetrieb, Förderrichtung über Motor
saugend.
Drehstrommotor:
Typenreihe DZR.
Asynchronmotor.
Nicht zur Förderung wasserdampfgesättigter Luft
geeignet.
Bemessungsspannung 400 V, 50 Hz.
Hohe Schutzart IP 55. Ausnahme DZR ... D IP 54.
Drehzahlsteuerbar. Ausnahme bei Typ DZR 40/2 B.
Geräte lassen sich mit einem optionalen
5-Stufentransformator stufenweise schalten.
Reversierbar.
Reversierbetrieb: Der Volumenstrom verringert sich um
ca. 35 % bei anomaler Förderrichtung.
Thermischer Überlastungsschutz serienmäßig. Ausnahme
bei Typ DZR 25/4 D und polumschaltbaren
Axial-Rohrventilatoren auf Anfrage erhältlich.
Die Anschlüsse sind potenzialfrei auf Klemmen geführt
und müssen an einen Motorvollschutzschalter z.B. MV
25-1 oder den Steuerstromkreis eines Schützes
angeschlossen werden.
Polumschaltbare Ventilatoren: Überlastungsschutz mit
bauseitig zu beschaffendem Motorvollschutzschalter
gewährleisten.
Elektrischer Anschluss:
Außenliegender Klemmenkasten mit Kabeltüllen.
Sicherheitshinweise :
Der Ventilator darf nur in Betrieb genommen werden,
wenn der Berührungsschutz des Laufrades gemäß DIN EN
ISO 13857 gewährleistet ist z.B. mit Maico Schutzgitter
SG.
Technische Daten
Fördervolumen : 7.650 m3/h / 15.310 m3/h
FördervolumenNenn : 5.660 m3/h / 11.490 m3/h (im opt.
Wirkungsgrad)
Druck pfs, Nenn : 47 Pa - 195 Pa (im opt. Wirkungsgrad)
Drehzahl nNenn : 700 1/min - 1.430 1/min (im opt.
Wirkungsgrad)
Drehzahl : 726 1/min / 1.459 1/min
Laufradtyp : axial
Drehzahlsteuerbar : +
Reversierbarkeit : +
Spannungsart : Drehstrom
Bemessungsspannung : 400 V
Netzfrequenz : 50 Hz
Nennleistung : 280 W / 1.630 W (im opt. Wirkungsgrad)
INenn : 1 A / 3,1 A (im opt. Wirkungsgrad)
IMax : 3,9 A
Schutzart : IP 55
Wärmeklasse : F
Polumschaltbar : +
Polanzahl bei hoher Drehzahl : 4
Polanzahl bei niedriger Drehzahl : 8
Einbaulage : waagerecht / senkrecht
Material : Stahlblech, verzinkt
Farbe : silber
Gewicht : 36 kg
Gewicht mit Verpackung : 41 kg
Nennweite : 600 mm
Breite : 710 mm
Höhe : 745 mm
Tiefe : 400 mm
Breite mit Verpackung : 790 mm
Höhe mit Verpackung : 790 mm
Tiefe mit Verpackung : 430 mm
Fördermitteltemperatur bei IMax : 50  C
Verpackungseinheit : 1 Stück
Sortiment : C
GTIN (EAN) : 4012799860556
Technische Daten nach ErP im Best Efficiency Point
(BEP)
Gesamteffizienz e : 59,2 %
Messkategorie : D
Effizienzkategorie : total
Effizienzgrad N : 64,6
VSD erforderlich : nein
Herstellungsjahr : siehe Typenschild
Herstellername / Amtliche Registriernummer /
Niederlassungsort des Herstellers : Maico
Elektroapparate-Fabrik GmbH / Registergericht
Freiburg, HRB 601233 / Villingen-Schwenningen
Art.-Nr. : 0086.0055
PBEP / FördervolumenBEP / Pfs, BEP : 1,38 kW / 13.800
m3/h
nBEP : 1.440 1/min
spezifisches Verhältnis : ca. 1
Informationen zur Zerlegung und Entsorgung : siehe
Montageanleitung
Informationen zu Einbau, Betrieb und Instandhaltung :
siehe Montageanleitung
Verwendete Gegenstände bei der Effizienz-Messung, die
nicht durch die Messkategorie beschrieben sind : -
pf, BEP : 213 Pa
SchallleistungspegelLWA5 : 70 dB(A) / 90 dB(A)
Technische Daten nach ErP im Best Efficiency Point
(BEP)
Gesamteffizienz e : 59,2 %
Messkategorie : D
Effizienzkategorie : total
Effizienzgrad N : 64,6
VSD erforderlich : nein
Herstellungsjahr : siehe Typenschild
Herstellername / Amtliche Registriernummer /
Niederlassungsort des Herstellers : Maico
Elektroapparate-Fabrik GmbH / Registergericht
Freiburg, HRB 601233 / Villingen-Schwenningen
Art.-Nr. : 0086.0055
PBEP / FördervolumenBEP / Pfs, BEP : 1,38 kW / 13.800
m3/h
nBEP : 1.440 1/min
spezifisches Verhältnis : ca. 1
Informationen zur Zerlegung und Entsorgung : siehe
Montageanleitung
Informationen zu Einbau, Betrieb und Instandhaltung :
siehe Montageanleitung
Verwendete Gegenstände bei der Effizienz-Messung, die
nicht durch die Messkategorie beschrieben sind : -
pf, BEP : 213 Pa
SchallleistungspegelLWA5 : 70 dB(A) / 90 dB(A)
Hersteller: MAICO
DZR 60/84 B Axial-Rohrventilator
Artikelnummer: 0086.0055
Menge: 1,000 Stck

**10.809 DAR 63/8 Axial-Rohrventilator Axial-Rohrventilator, DN 630, Drehstrom, Nennleistung 0,25 kW, 8-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 9.540 m3/h
Drehzahl : 720 1/min
Laufradtyp : axial
Drehzahlsteuerbar : +
Reversierbarkeit : -
Spannungsart : Drehstrom
Bemessungsspannung : 400 V
Netzfrequenz : 50 Hz
Nennleistung : 250 W
INenn : 1,1 A
Schutzart : IP 55
Wärmeklasse : F
Polumschaltbar : -
Einbauort : Rohr
Einbaulage : horizontal / vertikal
Material Gehäuse : Stahlblech mit Epoxidbeschichtung
Material Flügelrad : Polyamid
Farbe : grau
Gewicht : 34 kg
Gewicht mit Verpackung : 39 kg
Nennweite : 630 mm
Breite : 730 mm
Höhe : 500 mm
Tiefe : 730 mm
Breite mit Verpackung : 830 mm
Höhe mit Verpackung : 600 mm
Tiefe mit Verpackung : 830 mm
Fördermitteltemperatur bei IMax : -10  C bis 50  C
PTC DIN 44082 : M 100
Verpackungseinheit : 1 Stück
Sortiment : C
GTIN (EAN) : 4012799731283
Technische Daten nach ErP im Best Efficiency Point
(BEP)
Gesamteffizienz e : 28,6 %
Messkategorie : C
Effizienzkategorie : statisch
Effizienzgrad N : 40
VSD erforderlich : nein
Herstellungsjahr : siehe Typenschild
Herstellername / Amtliche Registriernummer /
Niederlassungsort des Herstellers : Maico
Elektroapparate-Fabrik GmbH / Registergericht
Freiburg, HRB 601233 / Villingen-Schwenningen
Art.-Nr. : 0073.0128
PBEP / FördervolumenBEP / Pfs, BEP : 0,352 kW / 5.508
m3/h / 65,8 Pa
nBEP : 715 1/min
spezifisches Verhältnis : ca. 1
Informationen zur Zerlegung und Entsorgung : siehe
Montageanleitung
Informationen zu Einbau, Betrieb und Instandhaltung :
siehe Montageanleitung
Verwendete Gegenstände bei der Effizienz-Messung, die
nicht durch die Messkategorie beschrieben sind : -
IBEP : 1,1 A
SchallleistungspegelLWA7 : 71 dB(A)
Technische Daten nach ErP im Best Efficiency Point
(BEP)
Gesamteffizienz e : 28,6 %
Messkategorie : C
Effizienzkategorie : statisch
Effizienzgrad N : 40
VSD erforderlich : nein
Herstellungsjahr : siehe Typenschild
Herstellername / Amtliche Registriernummer /
Niederlassungsort des Herstellers : Maico
Elektroapparate-Fabrik GmbH / Registergericht
Freiburg, HRB 601233 / Villingen-Schwenningen
Art.-Nr. : 0073.0128
PBEP / FördervolumenBEP / Pfs, BEP : 0,352 kW / 5.508
m3/h / 65,8 Pa
nBEP : 715 1/min
spezifisches Verhältnis : ca. 1
Informationen zur Zerlegung und Entsorgung : siehe
Montageanleitung
Informationen zu Einbau, Betrieb und Instandhaltung :
siehe Montageanleitung
Verwendete Gegenstände bei der Effizienz-Messung, die
nicht durch die Messkategorie beschrieben sind : -
IBEP : 1,1 A
SchallleistungspegelLWA7 : 71 dB(A)
Hersteller: MAICO
DAR 63/8 0,25 Axial-Rohrventilator
Artikelnummer: 0073.0128
Menge: 1,000 Stck

**10.810 DAR 63/8 Axial-Rohrventilator Axial-Rohrventilator, DN 630, Drehstrom, Nennleistung 0,18 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 8.100 m3/h
Drehzahl : 720 1/min
Laufradtyp : axial
Drehzahlsteuerbar : +
Reversierbarkeit : -
Spannungsart : Drehstrom
Bemessungsspannung : 400 V
Netzfrequenz : 50 Hz
Nennleistung : 180 W
INenn : 0,83 A
Schutzart : IP 55
Wärmeklasse : F
Polumschaltbar : -
Einbauort : Rohr
Einbaulage : horizontal / vertikal
Material Gehäuse : Stahlblech mit Epoxidbeschichtung
Material Flügelrad : Polyamid
Farbe : grau
Gewicht : 32 kg
Gewicht mit Verpackung : 37 kg
Nennweite : 630 mm
Breite : 730 mm
Höhe : 500 mm
Tiefe : 730 mm
Breite mit Verpackung : 830 mm
Höhe mit Verpackung : 600 mm
Tiefe mit Verpackung : 830 mm
Fördermitteltemperatur bei IMax : -10  C bis 50  C
PTC DIN 44082 : M 100
Verpackungseinheit : 1 Stück
Sortiment : C
GTIN (EAN) : 4012799731276
Technische Daten nach ErP im Best Efficiency Point
(BEP)
Gesamteffizienz e : 27 %
Messkategorie : C
Effizienzkategorie : statisch
Effizienzgrad N : 40
VSD erforderlich : nein
Herstellungsjahr : siehe Typenschild
Herstellername / Amtliche Registriernummer /
Niederlassungsort des Herstellers : Maico
Elektroapparate-Fabrik GmbH / Registergericht
Freiburg, HRB 601233 / Villingen-Schwenningen
Art.-Nr. : 0073.0127
PBEP / FördervolumenBEP / Pfs, BEP : 0,32 kW / 5.256
m3/h / 59 Pa
nBEP : 715 1/min
spezifisches Verhältnis : ca. 1
Informationen zur Zerlegung und Entsorgung : siehe
Montageanleitung
Informationen zu Einbau, Betrieb und Instandhaltung :
siehe Montageanleitung
Verwendete Gegenstände bei der Effizienz-Messung, die
nicht durch die Messkategorie beschrieben sind : -
IBEP : 0,83 A
SchallleistungspegelLWA7 : 69 dB(A)
Technische Daten nach ErP im Best Efficiency Point
(BEP)
Gesamteffizienz e : 27 %
Messkategorie : C
Effizienzkategorie : statisch
Effizienzgrad N : 40
VSD erforderlich : nein
Herstellungsjahr : siehe Typenschild
Herstellername / Amtliche Registriernummer /
Niederlassungsort des Herstellers : Maico
Elektroapparate-Fabrik GmbH / Registergericht
Freiburg, HRB 601233 / Villingen-Schwenningen
Art.-Nr. : 0073.0127
PBEP / FördervolumenBEP / Pfs, BEP : 0,32 kW / 5.256
m3/h / 59 Pa
nBEP : 715 1/min
spezifisches Verhältnis : ca. 1
Informationen zur Zerlegung und Entsorgung : siehe
Montageanleitung
Informationen zu Einbau, Betrieb und Instandhaltung :
siehe Montageanleitung
Verwendete Gegenstände bei der Effizienz-Messung, die
nicht durch die Messkategorie beschrieben sind : -
IBEP : 0,83 A
SchallleistungspegelLWA7 : 69 dB(A)
Hersteller: MAICO
DAR 63/8 0,18 Axial-Rohrventilator
Artikelnummer: 0073.0127
Menge: 1,000 Stck

**10.811 DAR 63/6 Axial-Rohrventilator Axial-Rohrventilator, DN 630, Drehstrom, Nennleistung 0,55 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 13.838 m3/h
Drehzahl : 960 1/min
Laufradtyp : axial
Drehzahlsteuerbar : +
Reversierbarkeit : -
Spannungsart : Drehstrom
Bemessungsspannung : 400 V
Netzfrequenz : 50 Hz
Nennleistung : 550 W
INenn : 1,71 A
Schutzart : IP 55
Wärmeklasse : F
Polumschaltbar : -
Einbauort : Rohr
Einbaulage : horizontal / vertikal
Material Gehäuse : Stahlblech mit Epoxidbeschichtung
Material Flügelrad : Polyamid
Farbe : grau
Gewicht : 33 kg
Gewicht mit Verpackung : 38 kg
Nennweite : 630 mm
Breite : 730 mm
Höhe : 500 mm
Tiefe : 730 mm
Breite mit Verpackung : 830 mm
Höhe mit Verpackung : 600 mm
Tiefe mit Verpackung : 830 mm
Fördermitteltemperatur bei IMax : -10  C bis 50  C
PTC DIN 44082 : M 100
Verpackungseinheit : 1 Stück
Sortiment : C
GTIN (EAN) : 4012799731269
Technische Daten nach ErP im Best Efficiency Point
(BEP)
Gesamteffizienz e : 29,9 %
Messkategorie : C
Effizienzkategorie : statisch
Effizienzgrad N : 40
VSD erforderlich : nein
Herstellungsjahr : siehe Typenschild
Herstellername / Amtliche Registriernummer /
Niederlassungsort des Herstellers : Maico
Elektroapparate-Fabrik GmbH / Registergericht
Freiburg, HRB 601233 / Villingen-Schwenningen
Art.-Nr. : 0073.0126
PBEP / FördervolumenBEP / Pfs, BEP : 0,746 kW / 10.062
m3/h / 79,8 Pa
nBEP : 950 1/min
spezifisches Verhältnis : ca. 1
Informationen zur Zerlegung und Entsorgung : siehe
Montageanleitung
Informationen zu Einbau, Betrieb und Instandhaltung :
siehe Montageanleitung
Verwendete Gegenstände bei der Effizienz-Messung, die
nicht durch die Messkategorie beschrieben sind : -
IBEP : 1,71 A
SchallleistungspegelLWA7 : 76 dB(A)
Technische Daten nach ErP im Best Efficiency Point
(BEP)
Gesamteffizienz e : 29,9 %
Messkategorie : C
Effizienzkategorie : statisch
Effizienzgrad N : 40
VSD erforderlich : nein
Herstellungsjahr : siehe Typenschild
Herstellername / Amtliche Registriernummer /
Niederlassungsort des Herstellers : Maico
Elektroapparate-Fabrik GmbH / Registergericht
Freiburg, HRB 601233 / Villingen-Schwenningen
Art.-Nr. : 0073.0126
PBEP / FördervolumenBEP / Pfs, BEP : 0,746 kW / 10.062
m3/h / 79,8 Pa
nBEP : 950 1/min
spezifisches Verhältnis : ca. 1
Informationen zur Zerlegung und Entsorgung : siehe
Montageanleitung
Informationen zu Einbau, Betrieb und Instandhaltung :
siehe Montageanleitung
Verwendete Gegenstände bei der Effizienz-Messung, die
nicht durch die Messkategorie beschrieben sind : -
IBEP : 1,71 A
SchallleistungspegelLWA7 : 76 dB(A)
Hersteller: MAICO
DAR 63/6 0,55 Axial-Rohrventilator
Artikelnummer: 0073.0126
Menge: 1,000 Stck

**10.812 DAR 63/6 Axial-Rohrventilator Axial-Rohrventilator, DN 630, Drehstrom, Nennleistung 0,37 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 11.390 m3/h
Drehzahl : 960 1/min
Laufradtyp : axial
Drehzahlsteuerbar : +
Reversierbarkeit : -
Spannungsart : Drehstrom
Bemessungsspannung : 400 V
Netzfrequenz : 50 Hz
Nennleistung : 370 W
INenn : 1,2 A
Schutzart : IP 55
Wärmeklasse : F
Polumschaltbar : -
Einbauort : Rohr
Einbaulage : horizontal / vertikal
Material Gehäuse : Stahlblech mit Epoxidbeschichtung
Material Flügelrad : Polyamid
Farbe : grau
Gewicht : 32 kg
Gewicht mit Verpackung : 37 kg
Nennweite : 630 mm
Breite : 730 mm
Höhe : 500 mm
Tiefe : 730 mm
Breite mit Verpackung : 830 mm
Höhe mit Verpackung : 600 mm
Tiefe mit Verpackung : 830 mm
Fördermitteltemperatur bei IMax : -10  C bis 50  C
PTC DIN 44082 : M 100
Verpackungseinheit : 1 Stück
Sortiment : C
GTIN (EAN) : 4012799731252
Technische Daten nach ErP im Best Efficiency Point
(BEP)
Gesamteffizienz e : 32,9 %
Messkategorie : C
Effizienzkategorie : statisch
Effizienzgrad N : 41
VSD erforderlich : nein
Herstellungsjahr : siehe Typenschild
Herstellername / Amtliche Registriernummer /
Niederlassungsort des Herstellers : Maico
Elektroapparate-Fabrik GmbH / Registergericht
Freiburg, HRB 601233 / Villingen-Schwenningen
Art.-Nr. : 0073.0125
PBEP / FördervolumenBEP / Pfs, BEP : 0,538 kW / 8.024
m3/h / 79,5 Pa
nBEP : 950 1/min
spezifisches Verhältnis : ca. 1
Informationen zur Zerlegung und Entsorgung : siehe
Montageanleitung
Informationen zu Einbau, Betrieb und Instandhaltung :
siehe Montageanleitung
Verwendete Gegenstände bei der Effizienz-Messung, die
nicht durch die Messkategorie beschrieben sind : -
IBEP : 1,2 A
SchallleistungspegelLWA7 : 77 dB(A)
Technische Daten nach ErP im Best Efficiency Point
(BEP)
Gesamteffizienz e : 32,9 %
Messkategorie : C
Effizienzkategorie : statisch
Effizienzgrad N : 41
VSD erforderlich : nein
Herstellungsjahr : siehe Typenschild
Herstellername / Amtliche Registriernummer /
Niederlassungsort des Herstellers : Maico
Elektroapparate-Fabrik GmbH / Registergericht
Freiburg, HRB 601233 / Villingen-Schwenningen
Art.-Nr. : 0073.0125
PBEP / FördervolumenBEP / Pfs, BEP : 0,538 kW / 8.024
m3/h / 79,5 Pa
nBEP : 950 1/min
spezifisches Verhältnis : ca. 1
Informationen zur Zerlegung und Entsorgung : siehe
Montageanleitung
Informationen zu Einbau, Betrieb und Instandhaltung :
siehe Montageanleitung
Verwendete Gegenstände bei der Effizienz-Messung, die
nicht durch die Messkategorie beschrieben sind : -
IBEP : 1,2 A
SchallleistungspegelLWA7 : 77 dB(A)
Hersteller: MAICO
DAR 63/6 0,37 Axial-Rohrventilator
Artikelnummer: 0073.0125
Menge: 1,000 Stck

**10.813 DAR 63/6 Axial-Rohrventilator Axial-Rohrventilator, DN 630, Drehstrom, Nennleistung 0,25 kW, 6-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 8.460 m3/h
Drehzahl : 960 1/min
Laufradtyp : axial
Drehzahlsteuerbar : +
Reversierbarkeit : -
Spannungsart : Drehstrom
Bemessungsspannung : 400 V
Netzfrequenz : 50 Hz
Nennleistung : 250 W
INenn : 0,87 A
Schutzart : IP 55
Wärmeklasse : F
Polumschaltbar : -
Einbauort : Rohr
Einbaulage : horizontal / vertikal
Material Gehäuse : Stahlblech mit Epoxidbeschichtung
Material Flügelrad : Polyamid
Farbe : grau
Gewicht : 30 kg
Gewicht mit Verpackung : 35 kg
Nennweite : 630 mm
Breite : 730 mm
Höhe : 500 mm
Tiefe : 730 mm
Breite mit Verpackung : 830 mm
Höhe mit Verpackung : 600 mm
Tiefe mit Verpackung : 830 mm
Fördermitteltemperatur bei IMax : -10  C bis 50  C
PTC DIN 44082 : M 100
Verpackungseinheit : 1 Stück
Sortiment : C
GTIN (EAN) : 4012799731245
Technische Daten nach ErP im Best Efficiency Point
(BEP)
Gesamteffizienz e : 29,1 %
Messkategorie : C
Effizienzkategorie : statisch
Effizienzgrad N : 40
VSD erforderlich : nein
Herstellungsjahr : siehe Typenschild
Herstellername / Amtliche Registriernummer /
Niederlassungsort des Herstellers : Maico
Elektroapparate-Fabrik GmbH / Registergericht
Freiburg, HRB 601233 / Villingen-Schwenningen
Art.-Nr. : 0073.0124
PBEP / FördervolumenBEP / Pfs, BEP : 0,352 kW / 6.732
m3/h / 54,7 bar
nBEP : 950 1/min
spezifisches Verhältnis : ca. 1
Informationen zur Zerlegung und Entsorgung : siehe
Montageanleitung
Informationen zu Einbau, Betrieb und Instandhaltung :
siehe Montageanleitung
Verwendete Gegenstände bei der Effizienz-Messung, die
nicht durch die Messkategorie beschrieben sind : -
IBEP : 0,87 A
SchallleistungspegelLWA7 : 75 dB(A)
Technische Daten nach ErP im Best Efficiency Point
(BEP)
Gesamteffizienz e : 29,1 %
Messkategorie : C
Effizienzkategorie : statisch
Effizienzgrad N : 40
VSD erforderlich : nein
Herstellungsjahr : siehe Typenschild
Herstellername / Amtliche Registriernummer /
Niederlassungsort des Herstellers : Maico
Elektroapparate-Fabrik GmbH / Registergericht
Freiburg, HRB 601233 / Villingen-Schwenningen
Art.-Nr. : 0073.0124
PBEP / FördervolumenBEP / Pfs, BEP : 0,352 kW / 6.732
m3/h / 54,7 bar
nBEP : 950 1/min
spezifisches Verhältnis : ca. 1
Informationen zur Zerlegung und Entsorgung : siehe
Montageanleitung
Informationen zu Einbau, Betrieb und Instandhaltung :
siehe Montageanleitung
Verwendete Gegenstände bei der Effizienz-Messung, die
nicht durch die Messkategorie beschrieben sind : -
IBEP : 0,87 A
SchallleistungspegelLWA7 : 75 dB(A)
Hersteller: MAICO
DAR 63/6 0,25 Axial-Rohrventilator
Artikelnummer: 0073.0124
Menge: 1,000 Stck

**10.814 DAR 63/4 Axial-Rohrventilator Axial-Rohrventilator, DN 630, Drehstrom, Nennleistung 2,2 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 21.701 m3/h
Drehzahl : 1.440 1/min
Laufradtyp : axial
Drehzahlsteuerbar : +
Reversierbarkeit : -
Spannungsart : Drehstrom
Bemessungsspannung : 400 V
Netzfrequenz : 50 Hz
Nennleistung : 2.200 W
INenn : 4,8 A
Schutzart : IP 55
Wärmeklasse : F
Polumschaltbar : -
Einbauort : Rohr
Einbaulage : horizontal / vertikal
Material Gehäuse : Stahlblech mit Epoxidbeschichtung
Material Flügelrad : Polyamid
Farbe : grau
Gewicht : 52 kg
Gewicht mit Verpackung : 57 kg
Nennweite : 630 mm
Breite : 730 mm
Höhe : 500 mm
Tiefe : 730 mm
Breite mit Verpackung : 830 mm
Höhe mit Verpackung : 600 mm
Tiefe mit Verpackung : 830 mm
Fördermitteltemperatur bei IMax : -10  C bis 50  C
PTC DIN 44082 : M 100
Verpackungseinheit : 1 Stück
Sortiment : C
GTIN (EAN) : 4012799731238
Technische Daten nach ErP im Best Efficiency Point
(BEP)
Gesamteffizienz e : 35,2 %
Messkategorie : C
Effizienzkategorie : statisch
Effizienzgrad N : 40
VSD erforderlich : nein
Herstellungsjahr : siehe Typenschild
Herstellername / Amtliche Registriernummer /
Niederlassungsort des Herstellers : Maico
Elektroapparate-Fabrik GmbH / Registergericht
Freiburg, HRB 601233 / Villingen-Schwenningen
Art.-Nr. : 0073.0123
PBEP / FördervolumenBEP / Pfs, BEP : 2,276 kW / 15.419
m3/h / 187,2 Pa
nBEP : 1.420 1/min
spezifisches Verhältnis : ca. 1
Informationen zur Zerlegung und Entsorgung : siehe
Montageanleitung
Informationen zu Einbau, Betrieb und Instandhaltung :
siehe Montageanleitung
Verwendete Gegenstände bei der Effizienz-Messung, die
nicht durch die Messkategorie beschrieben sind : -
IBEP : 4,8 A
SchallleistungspegelLWA7 : 83 dB(A)
Technische Daten nach ErP im Best Efficiency Point
(BEP)
Gesamteffizienz e : 35,2 %
Messkategorie : C
Effizienzkategorie : statisch
Effizienzgrad N : 40
VSD erforderlich : nein
Herstellungsjahr : siehe Typenschild
Herstellername / Amtliche Registriernummer /
Niederlassungsort des Herstellers : Maico
Elektroapparate-Fabrik GmbH / Registergericht
Freiburg, HRB 601233 / Villingen-Schwenningen
Art.-Nr. : 0073.0123
PBEP / FördervolumenBEP / Pfs, BEP : 2,276 kW / 15.419
m3/h / 187,2 Pa
nBEP : 1.420 1/min
spezifisches Verhältnis : ca. 1
Informationen zur Zerlegung und Entsorgung : siehe
Montageanleitung
Informationen zu Einbau, Betrieb und Instandhaltung :
siehe Montageanleitung
Verwendete Gegenstände bei der Effizienz-Messung, die
nicht durch die Messkategorie beschrieben sind : -
IBEP : 4,8 A
SchallleistungspegelLWA7 : 83 dB(A)
Hersteller: MAICO
DAR 63/4 2,2 Axial-Rohrventilator
Artikelnummer: 0073.0123
Menge: 1,000 Stck

**10.815 DAR 63/4 Axial-Rohrventilator Axial-Rohrventilator, DN 630, Drehstrom, Nennleistung 1,5 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 17.168 m3/h
Drehzahl : 1.440 1/min
Laufradtyp : axial
Drehzahlsteuerbar : +
Reversierbarkeit : -
Spannungsart : Drehstrom
Bemessungsspannung : 400 V
Netzfrequenz : 50 Hz
Nennleistung : 1.500 W
INenn : 3,54 A
Schutzart : IP 55
Wärmeklasse : F
Polumschaltbar : -
Einbauort : Rohr
Einbaulage : horizontal / vertikal
Material Gehäuse : Stahlblech mit Epoxidbeschichtung
Material Flügelrad : Polyamid
Farbe : grau
Gewicht : 46 kg
Gewicht mit Verpackung : 51 kg
Nennweite : 630 mm
Breite : 730 mm
Höhe : 500 mm
Tiefe : 730 mm
Breite mit Verpackung : 830 mm
Höhe mit Verpackung : 600 mm
Tiefe mit Verpackung : 830 mm
Fördermitteltemperatur bei IMax : -10  C bis 50  C
PTC DIN 44082 : M 100
Verpackungseinheit : 1 Stück
Sortiment : C
GTIN (EAN) : 4012799731221
Technische Daten nach ErP im Best Efficiency Point
(BEP)
Gesamteffizienz e : 41,3 %
Messkategorie : C
Effizienzkategorie : statisch
Effizienzgrad N : 46,5
VSD erforderlich : nein
Herstellungsjahr : siehe Typenschild
Herstellername / Amtliche Registriernummer /
Niederlassungsort des Herstellers : Maico
Elektroapparate-Fabrik GmbH / Registergericht
Freiburg, HRB 601233 / Villingen-Schwenningen
Art.-Nr. : 0073.0122
PBEP / FördervolumenBEP / Pfs, BEP : 1,527 kW / 12.251
m3/h / 185,2 Pa
nBEP : 1.420 1/min
spezifisches Verhältnis : ca. 1
Informationen zur Zerlegung und Entsorgung : siehe
Montageanleitung
Informationen zu Einbau, Betrieb und Instandhaltung :
siehe Montageanleitung
Verwendete Gegenstände bei der Effizienz-Messung, die
nicht durch die Messkategorie beschrieben sind : -
IBEP : 3,54 A
SchallleistungspegelLWA7 : 85 dB(A)
Technische Daten nach ErP im Best Efficiency Point
(BEP)
Gesamteffizienz e : 41,3 %
Messkategorie : C
Effizienzkategorie : statisch
Effizienzgrad N : 46,5
VSD erforderlich : nein
Herstellungsjahr : siehe Typenschild
Herstellername / Amtliche Registriernummer /
Niederlassungsort des Herstellers : Maico
Elektroapparate-Fabrik GmbH / Registergericht
Freiburg, HRB 601233 / Villingen-Schwenningen
Art.-Nr. : 0073.0122
PBEP / FördervolumenBEP / Pfs, BEP : 1,527 kW / 12.251
m3/h / 185,2 Pa
nBEP : 1.420 1/min
spezifisches Verhältnis : ca. 1
Informationen zur Zerlegung und Entsorgung : siehe
Montageanleitung
Informationen zu Einbau, Betrieb und Instandhaltung :
siehe Montageanleitung
Verwendete Gegenstände bei der Effizienz-Messung, die
nicht durch die Messkategorie beschrieben sind : -
IBEP : 3,54 A
SchallleistungspegelLWA7 : 85 dB(A)
Hersteller: MAICO
DAR 63/4 1,5 Axial-Rohrventilator
Artikelnummer: 0073.0122
Menge: 1,000 Stck

**10.816 DAR 63/4 Axial-Rohrventilator Axial-Rohrventilator, DN 630, Drehstrom, Nennleistung 1,1 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 15.084 m3/h
Drehzahl : 1.440 1/min
Laufradtyp : axial
Drehzahlsteuerbar : +
Reversierbarkeit : -
Spannungsart : Drehstrom
Bemessungsspannung : 400 V
Netzfrequenz : 50 Hz
Nennleistung : 1.100 W
INenn : 2,5 A
Schutzart : IP 55
Wärmeklasse : F
Polumschaltbar : -
Einbauort : Rohr
Einbaulage : horizontal / vertikal
Material Gehäuse : Stahlblech mit Epoxidbeschichtung
Material Flügelrad : Polyamid
Farbe : grau
Gewicht : 43 kg
Gewicht mit Verpackung : 48 kg
Nennweite : 630 mm
Breite : 730 mm
Höhe : 500 mm
Tiefe : 730 mm
Breite mit Verpackung : 830 mm
Höhe mit Verpackung : 600 mm
Tiefe mit Verpackung : 830 mm
Fördermitteltemperatur bei IMax : -10  C bis 50  C
PTC DIN 44082 : M 100
Verpackungseinheit : 1 Stück
Sortiment : C
GTIN (EAN) : 4012799731214
Technische Daten nach ErP im Best Efficiency Point
(BEP)
Gesamteffizienz e : 44,5 %
Messkategorie : C
Effizienzkategorie : statisch
Effizienzgrad N : 50,5
VSD erforderlich : nein
Herstellungsjahr : siehe Typenschild
Herstellername / Amtliche Registriernummer /
Niederlassungsort des Herstellers : Maico
Elektroapparate-Fabrik GmbH / Registergericht
Freiburg, HRB 601233 / Villingen-Schwenningen
Art.-Nr. : 0073.0121
PBEP / FördervolumenBEP / Pfs, BEP : 1,093 kW / 9.425
m3/h / 185,7 Pa
nBEP : 1.420 1/min
spezifisches Verhältnis : ca. 1
Informationen zur Zerlegung und Entsorgung : siehe
Montageanleitung
Informationen zu Einbau, Betrieb und Instandhaltung :
siehe Montageanleitung
Verwendete Gegenstände bei der Effizienz-Messung, die
nicht durch die Messkategorie beschrieben sind : -
IBEP : 2,5 A
SchallleistungspegelLWA7 : 82 dB(A)
Technische Daten nach ErP im Best Efficiency Point
(BEP)
Gesamteffizienz e : 44,5 %
Messkategorie : C
Effizienzkategorie : statisch
Effizienzgrad N : 50,5
VSD erforderlich : nein
Herstellungsjahr : siehe Typenschild
Herstellername / Amtliche Registriernummer /
Niederlassungsort des Herstellers : Maico
Elektroapparate-Fabrik GmbH / Registergericht
Freiburg, HRB 601233 / Villingen-Schwenningen
Art.-Nr. : 0073.0121
PBEP / FördervolumenBEP / Pfs, BEP : 1,093 kW / 9.425
m3/h / 185,7 Pa
nBEP : 1.420 1/min
spezifisches Verhältnis : ca. 1
Informationen zur Zerlegung und Entsorgung : siehe
Montageanleitung
Informationen zu Einbau, Betrieb und Instandhaltung :
siehe Montageanleitung
Verwendete Gegenstände bei der Effizienz-Messung, die
nicht durch die Messkategorie beschrieben sind : -
IBEP : 2,5 A
SchallleistungspegelLWA7 : 82 dB(A)
Hersteller: MAICO
DAR 63/4 1,1 Axial-Rohrventilator
Artikelnummer: 0073.0121
Menge: 1,000 Stck

**10.817 DAR 71/8 Axial-Rohrventilator Axial-Rohrventilator, DN 710, Drehstrom, Nennleistung 0,37 kW, 8-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 12.708 m3/h
Drehzahl : 720 1/min
Laufradtyp : axial
Drehzahlsteuerbar : +
Reversierbarkeit : -
Spannungsart : Drehstrom
Bemessungsspannung : 400 V
Netzfrequenz : 50 Hz
Nennleistung : 370 W
INenn : 1,41 A
Schutzart : IP 55
Wärmeklasse : F
Polumschaltbar : -
Einbauort : Rohr
Einbaulage : horizontal / vertikal
Material Gehäuse : Stahlblech mit Epoxidbeschichtung
Material Flügelrad : Polyamid
Farbe : grau
Gewicht : 43 kg
Gewicht mit Verpackung : 48 kg
Nennweite : 710 mm
Breite : 810 mm
Höhe : 520 mm
Tiefe : 810 mm
Breite mit Verpackung : 830 mm
Höhe mit Verpackung : 600 mm
Tiefe mit Verpackung : 830 mm
Fördermitteltemperatur bei IMax : -10  C bis 50  C
PTC DIN 44082 : M 100
Verpackungseinheit : 1 Stück
Sortiment : C
GTIN (EAN) : 4012799731368
Technische Daten nach ErP im Best Efficiency Point
(BEP)
Gesamteffizienz e : 29,4 %
Messkategorie : C
Effizienzkategorie : statisch
Effizienzgrad N : 40
VSD erforderlich : nein
Herstellungsjahr : siehe Typenschild
Herstellername / Amtliche Registriernummer /
Niederlassungsort des Herstellers : Maico
Elektroapparate-Fabrik GmbH / Registergericht
Freiburg, HRB 601233 / Villingen-Schwenningen
Art.-Nr. : 0073.0136
PBEP / FördervolumenBEP / Pfs, BEP : 0,556 kW / 7.344
m3/h / 80 Pa
nBEP : 720 1/min
spezifisches Verhältnis : ca. 1
Informationen zur Zerlegung und Entsorgung : siehe
Montageanleitung
Informationen zu Einbau, Betrieb und Instandhaltung :
siehe Montageanleitung
Verwendete Gegenstände bei der Effizienz-Messung, die
nicht durch die Messkategorie beschrieben sind : -
IBEP : 1,41 A
SchallleistungspegelLWA7 : 74 dB(A)
Technische Daten nach ErP im Best Efficiency Point
(BEP)
Gesamteffizienz e : 29,4 %
Messkategorie : C
Effizienzkategorie : statisch
Effizienzgrad N : 40
VSD erforderlich : nein
Herstellungsjahr : siehe Typenschild
Herstellername / Amtliche Registriernummer /
Niederlassungsort des Herstellers : Maico
Elektroapparate-Fabrik GmbH / Registergericht
Freiburg, HRB 601233 / Villingen-Schwenningen
Art.-Nr. : 0073.0136
PBEP / FördervolumenBEP / Pfs, BEP : 0,556 kW / 7.344
m3/h / 80 Pa
nBEP : 720 1/min
spezifisches Verhältnis : ca. 1
Informationen zur Zerlegung und Entsorgung : siehe
Montageanleitung
Informationen zu Einbau, Betrieb und Instandhaltung :
siehe Montageanleitung
Verwendete Gegenstände bei der Effizienz-Messung, die
nicht durch die Messkategorie beschrieben sind : -
IBEP : 1,41 A
SchallleistungspegelLWA7 : 74 dB(A)
Hersteller: MAICO
DAR 71/8 0,37 Axial-Rohrventilator
Artikelnummer: 0073.0136
Menge: 1,000 Stck

**10.818 DAR 71/8 Axial-Rohrventilator Axial-Rohrventilator, DN 710, Drehstrom, Nennleistung 0,25 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 11.628 m3/h
Drehzahl : 720 1/min
Laufradtyp : axial
Drehzahlsteuerbar : +
Reversierbarkeit : -
Spannungsart : Drehstrom
Bemessungsspannung : 400 V
Netzfrequenz : 50 Hz
Nennleistung : 1.100 W
INenn : 1,1 A
Schutzart : IP 55
Wärmeklasse : F
Polumschaltbar : -
Einbauort : Rohr
Einbaulage : horizontal / vertikal
Material Gehäuse : Stahlblech mit Epoxidbeschichtung
Material Flügelrad : Polyamid
Farbe : grau
Gewicht : 38 kg
Gewicht mit Verpackung : 43 kg
Nennweite : 710 mm
Breite : 810 mm
Höhe : 520 mm
Tiefe : 810 mm
Breite mit Verpackung : 830 mm
Höhe mit Verpackung : 600 mm
Tiefe mit Verpackung : 830 mm
Fördermitteltemperatur bei IMax : -10  C bis 50  C
PTC DIN 44082 : M 100
Verpackungseinheit : 1 Stück
Sortiment : C
GTIN (EAN) : 4012799731351
Technische Daten nach ErP im Best Efficiency Point
(BEP)
Gesamteffizienz e : 27,4 %
Messkategorie : C
Effizienzkategorie : statisch
Effizienzgrad N : 40
VSD erforderlich : nein
Herstellungsjahr : siehe Typenschild
Herstellername / Amtliche Registriernummer /
Niederlassungsort des Herstellers : Maico
Elektroapparate-Fabrik GmbH / Registergericht
Freiburg, HRB 601233 / Villingen-Schwenningen
Art.-Nr. : 0073.0135
PBEP / FördervolumenBEP / Pfs, BEP : 0,361 kW / 6.732
m3/h / 52,8 Pa
nBEP : 720 1/min
spezifisches Verhältnis : ca. 1
Informationen zur Zerlegung und Entsorgung : siehe
Montageanleitung
Informationen zu Einbau, Betrieb und Instandhaltung :
siehe Montageanleitung
IBEP : 1,1 A
SchallleistungspegelLWA7 : 73 dB(A)
Technische Daten nach ErP im Best Efficiency Point
(BEP)
Gesamteffizienz e : 27,4 %
Messkategorie : C
Effizienzkategorie : statisch
Effizienzgrad N : 40
VSD erforderlich : nein
Herstellungsjahr : siehe Typenschild
Herstellername / Amtliche Registriernummer /
Niederlassungsort des Herstellers : Maico
Elektroapparate-Fabrik GmbH / Registergericht
Freiburg, HRB 601233 / Villingen-Schwenningen
Art.-Nr. : 0073.0135
PBEP / FördervolumenBEP / Pfs, BEP : 0,361 kW / 6.732
m3/h / 52,8 Pa
nBEP : 720 1/min
spezifisches Verhältnis : ca. 1
Informationen zur Zerlegung und Entsorgung : siehe
Montageanleitung
Informationen zu Einbau, Betrieb und Instandhaltung :
siehe Montageanleitung
IBEP : 1,1 A
SchallleistungspegelLWA7 : 73 dB(A)
Hersteller: MAICO
DAR 71/8 0,25 Axial-Rohrventilator
Artikelnummer: 0073.0135
Menge: 1,000 Stck

**10.819 DAR 71/6 Axial-Rohrventilator Axial-Rohrventilator, DN 710, Drehstrom, Nennleistung 0,75 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 16.995 m3/h
Drehzahl : 960 1/min
Laufradtyp : axial
Drehzahlsteuerbar : +
Reversierbarkeit : -
Spannungsart : Drehstrom
Bemessungsspannung : 400 V
Netzfrequenz : 50 Hz
Nennleistung : 750 W
INenn : 2,01 A
Schutzart : IP 55
Wärmeklasse : F
Polumschaltbar : -
Einbauort : Rohr
Einbaulage : horizontal / vertikal
Material Gehäuse : Stahlblech mit Epoxidbeschichtung
Material Flügelrad : Polyamid
Farbe : grau
Gewicht : 45 kg
Gewicht mit Verpackung : 50 kg
Nennweite : 710 mm
Breite : 810 mm
Höhe : 520 mm
Tiefe : 810 mm
Breite mit Verpackung : 830 mm
Höhe mit Verpackung : 600 mm
Tiefe mit Verpackung : 830 mm
Fördermitteltemperatur bei IMax : -10  C bis 50  C
PTC DIN 44082 : M 100
Verpackungseinheit : 1 Stück
Sortiment : C
GTIN (EAN) : 4012799731344
Technische Daten nach ErP im Best Efficiency Point
(BEP)
Gesamteffizienz e : 33,4 %
Messkategorie : C
Effizienzkategorie : statisch
Effizienzgrad N : 40,2
VSD erforderlich : nein
Herstellungsjahr : siehe Typenschild
Herstellername / Amtliche Registriernummer /
Niederlassungsort des Herstellers : Maico
Elektroapparate-Fabrik GmbH / Registergericht
Freiburg, HRB 601233 / Villingen-Schwenningen
Art.-Nr. : 0073.0134
PBEP / FördervolumenBEP / Pfs, BEP : 0,833 kW / 10.000
m3/h / 100 Pa
nBEP : 955 1/min
spezifisches Verhältnis : ca. 1
Informationen zur Zerlegung und Entsorgung : siehe
Montageanleitung
Informationen zu Einbau, Betrieb und Instandhaltung :
siehe Montageanleitung
IBEP : 2,01 A
SchallleistungspegelLWA7 : 79 dB(A)
Technische Daten nach ErP im Best Efficiency Point
(BEP)
Gesamteffizienz e : 33,4 %
Messkategorie : C
Effizienzkategorie : statisch
Effizienzgrad N : 40,2
VSD erforderlich : nein
Herstellungsjahr : siehe Typenschild
Herstellername / Amtliche Registriernummer /
Niederlassungsort des Herstellers : Maico
Elektroapparate-Fabrik GmbH / Registergericht
Freiburg, HRB 601233 / Villingen-Schwenningen
Art.-Nr. : 0073.0134
PBEP / FördervolumenBEP / Pfs, BEP : 0,833 kW / 10.000
m3/h / 100 Pa
nBEP : 955 1/min
spezifisches Verhältnis : ca. 1
Informationen zur Zerlegung und Entsorgung : siehe
Montageanleitung
Informationen zu Einbau, Betrieb und Instandhaltung :
siehe Montageanleitung
IBEP : 2,01 A
SchallleistungspegelLWA7 : 79 dB(A)
Hersteller: MAICO
DAR 71/6 0,75 Axial-Rohrventilator
Artikelnummer: 0073.0134
Menge: 1,000 Stck

**10.820 DAR 71/6 Axial-Rohrventilator Axial-Rohrventilator, DN 710, Drehstrom, Nennleistung 0,55 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 15.091 m3/h
Drehzahl : 960 1/min
Laufradtyp : axial
Drehzahlsteuerbar : +
Reversierbarkeit : -
Spannungsart : Drehstrom
Bemessungsspannung : 400 V
Netzfrequenz : 50 Hz
Nennleistung : 550 W
INenn : 1,71 A
Schutzart : IP 55
Wärmeklasse : F
Polumschaltbar : -
Einbauort : Rohr
Einbaulage : horizontal / vertikal
Material Gehäuse : Stahlblech mit Epoxidbeschichtung
Material Flügelrad : Polyamid
Farbe : grau
Gewicht : 38 kg
Gewicht mit Verpackung : 43 kg
Nennweite : 710 mm
Breite : 810 mm
Höhe : 520 mm
Tiefe : 810 mm
Breite mit Verpackung : 830 mm
Höhe mit Verpackung : 600 mm
Tiefe mit Verpackung : 830 mm
Fördermitteltemperatur bei IMax : -10  C bis 50  C
PTC DIN 44082 : M 100
Verpackungseinheit : 1 Stück
Sortiment : C
GTIN (EAN) : 4012799731337
Technische Daten nach ErP im Best Efficiency Point
(BEP)
Gesamteffizienz e : 36,3 %
Messkategorie : C
Effizienzkategorie : statisch
Effizienzgrad N : 43,7
VSD erforderlich : nein
Herstellungsjahr : siehe Typenschild
Herstellername / Amtliche Registriernummer /
Niederlassungsort des Herstellers : Maico
Elektroapparate-Fabrik GmbH / Registergericht
Freiburg, HRB 601233 / Villingen-Schwenningen
Art.-Nr. : 0073.0133
PBEP / FördervolumenBEP / Pfs, BEP : 0,667 kW / 10.195
m3/h / 85,3 Pa
nBEP : 955 1/min
spezifisches Verhältnis : ca. 1
Informationen zur Zerlegung und Entsorgung : siehe
Montageanleitung
Informationen zu Einbau, Betrieb und Instandhaltung :
siehe Montageanleitung
IBEP : 1,71 A
SchallleistungspegelLWA7 : 75 dB(A)
Technische Daten nach ErP im Best Efficiency Point
(BEP)
Gesamteffizienz e : 36,3 %
Messkategorie : C
Effizienzkategorie : statisch
Effizienzgrad N : 43,7
VSD erforderlich : nein
Herstellungsjahr : siehe Typenschild
Herstellername / Amtliche Registriernummer /
Niederlassungsort des Herstellers : Maico
Elektroapparate-Fabrik GmbH / Registergericht
Freiburg, HRB 601233 / Villingen-Schwenningen
Art.-Nr. : 0073.0133
PBEP / FördervolumenBEP / Pfs, BEP : 0,667 kW / 10.195
m3/h / 85,3 Pa
nBEP : 955 1/min
spezifisches Verhältnis : ca. 1
Informationen zur Zerlegung und Entsorgung : siehe
Montageanleitung
Informationen zu Einbau, Betrieb und Instandhaltung :
siehe Montageanleitung
IBEP : 1,71 A
SchallleistungspegelLWA7 : 75 dB(A)
Hersteller: MAICO
DAR 71/6 0,55 Axial-Rohrventilator
Artikelnummer: 0073.0133
Menge: 1,000 Stck

**10.821 DAR 71/6 Axial-Rohrventilator Axial-Rohrventilator, DN 710, Drehstrom, Nennleistung 0,37 kW, 6-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 13.032 m3/h
Drehzahl : 960 1/min
Laufradtyp : axial
Drehzahlsteuerbar : +
Reversierbarkeit : -
Spannungsart : Drehstrom
Bemessungsspannung : 400 V
Netzfrequenz : 50 Hz
Nennleistung : 370 W
INenn : 1,2 A
Schutzart : IP 55
Wärmeklasse : F
Polumschaltbar : -
Einbauort : Rohr
Einbaulage : horizontal / vertikal
Material Gehäuse : Stahlblech mit Epoxidbeschichtung
Material Flügelrad : Polyamid
Farbe : grau
Gewicht : 37 kg
Gewicht mit Verpackung : 42 kg
Nennweite : 710 mm
Breite : 810 mm
Höhe : 520 mm
Tiefe : 810 mm
Breite mit Verpackung : 830 mm
Höhe mit Verpackung : 600 mm
Tiefe mit Verpackung : 830 mm
Fördermitteltemperatur bei IMax : -10  C bis 50  C
PTC DIN 44082 : M 100
Verpackungseinheit : 1 Stück
Sortiment : C
GTIN (EAN) : 4012799731320
Technische Daten nach ErP im Best Efficiency Point
(BEP)
Gesamteffizienz e : 35,1 %
Messkategorie : C
Effizienzkategorie : statisch
Effizienzgrad N : 43,1
VSD erforderlich : nein
Herstellungsjahr : siehe Typenschild
Herstellername / Amtliche Registriernummer /
Niederlassungsort des Herstellers : Maico
Elektroapparate-Fabrik GmbH / Registergericht
Freiburg, HRB 601233 / Villingen-Schwenningen
Art.-Nr. : 0073.0132
PBEP / FördervolumenBEP / Pfs, BEP : 0,553 kW / 7.560
m3/h / 92,5 Pa
nBEP : 955 1/min
spezifisches Verhältnis : ca. 1
Informationen zur Zerlegung und Entsorgung : siehe
Montageanleitung
Informationen zu Einbau, Betrieb und Instandhaltung :
siehe Montageanleitung
IBEP : 1,2 A
SchallleistungspegelLWA7 : 76 dB(A)
Technische Daten nach ErP im Best Efficiency Point
(BEP)
Gesamteffizienz e : 35,1 %
Messkategorie : C
Effizienzkategorie : statisch
Effizienzgrad N : 43,1
VSD erforderlich : nein
Herstellungsjahr : siehe Typenschild
Herstellername / Amtliche Registriernummer /
Niederlassungsort des Herstellers : Maico
Elektroapparate-Fabrik GmbH / Registergericht
Freiburg, HRB 601233 / Villingen-Schwenningen
Art.-Nr. : 0073.0132
PBEP / FördervolumenBEP / Pfs, BEP : 0,553 kW / 7.560
m3/h / 92,5 Pa
nBEP : 955 1/min
spezifisches Verhältnis : ca. 1
Informationen zur Zerlegung und Entsorgung : siehe
Montageanleitung
Informationen zu Einbau, Betrieb und Instandhaltung :
siehe Montageanleitung
IBEP : 1,2 A
SchallleistungspegelLWA7 : 76 dB(A)
Hersteller: MAICO
DAR 71/6 0,37 Axial-Rohrventilator
Artikelnummer: 0073.0132
Menge: 1,000 Stck

**10.822 DAR 71/4 Axial-Rohrventilator Axial-Rohrventilator, DN 710, Drehstrom, Nennleistung 3 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 25.920 m3/h
Drehzahl : 1.440 1/min
Laufradtyp : axial
Drehzahlsteuerbar : +
Reversierbarkeit : -
Spannungsart : Drehstrom
Bemessungsspannung : 400 V
Netzfrequenz : 50 Hz
Nennleistung : 3.000 W
INenn : 6,39 A
Schutzart : IP 55
Wärmeklasse : F
Polumschaltbar : -
Einbauort : Rohr
Einbaulage : horizontal / vertikal
Material Gehäuse : Stahlblech mit Epoxidbeschichtung
Material Flügelrad : Polyamid
Farbe : grau
Gewicht : 60 kg
Gewicht mit Verpackung : 65 kg
Nennweite : 710 mm
Breite : 810 mm
Höhe : 520 mm
Tiefe : 810 mm
Breite mit Verpackung : 830 mm
Höhe mit Verpackung : 600 mm
Tiefe mit Verpackung : 830 mm
Fördermitteltemperatur bei IMax : -10  C bis 50  C
PTC DIN 44082 : M 100
Verpackungseinheit : 1 Stück
Sortiment : C
GTIN (EAN) : 4012799731313
Technische Daten nach ErP im Best Efficiency Point
(BEP)
Gesamteffizienz e : 42,4 %
Messkategorie : C
Effizienzkategorie : statisch
Effizienzgrad N : 46,1
VSD erforderlich : nein
Herstellungsjahr : siehe Typenschild
Herstellername / Amtliche Registriernummer /
Niederlassungsort des Herstellers : Maico
Elektroapparate-Fabrik GmbH / Registergericht
Freiburg, HRB 601233 / Villingen-Schwenningen
Art.-Nr. : 0073.0131
PBEP / FördervolumenBEP / Pfs, BEP : 2,564 kW / 19.048
m3/h / 205,3 Pa
nBEP : 1.440 1/min
spezifisches Verhältnis : ca. 1
Informationen zur Zerlegung und Entsorgung : siehe
Montageanleitung
Informationen zu Einbau, Betrieb und Instandhaltung :
siehe Montageanleitung
IBEP : 6,39 A
SchallleistungspegelLWA7 : 88 dB(A)
Technische Daten nach ErP im Best Efficiency Point
(BEP)
Gesamteffizienz e : 42,4 %
Messkategorie : C
Effizienzkategorie : statisch
Effizienzgrad N : 46,1
VSD erforderlich : nein
Herstellungsjahr : siehe Typenschild
Herstellername / Amtliche Registriernummer /
Niederlassungsort des Herstellers : Maico
Elektroapparate-Fabrik GmbH / Registergericht
Freiburg, HRB 601233 / Villingen-Schwenningen
Art.-Nr. : 0073.0131
PBEP / FördervolumenBEP / Pfs, BEP : 2,564 kW / 19.048
m3/h / 205,3 Pa
nBEP : 1.440 1/min
spezifisches Verhältnis : ca. 1
Informationen zur Zerlegung und Entsorgung : siehe
Montageanleitung
Informationen zu Einbau, Betrieb und Instandhaltung :
siehe Montageanleitung
IBEP : 6,39 A
SchallleistungspegelLWA7 : 88 dB(A)
Hersteller: MAICO
DAR 71/4 3 Axial-Rohrventilator
Artikelnummer: 0073.0131
Menge: 1,000 Stck

**10.823 DAR 71/4 Axial-Rohrventilator Axial-Rohrventilator, DN 710, Drehstrom, Nennleistung 2,2 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 23.119 m3/h
Drehzahl : 1.440 1/min
Laufradtyp : axial
Drehzahlsteuerbar : +
Reversierbarkeit : -
Spannungsart : Drehstrom
Bemessungsspannung : 400 V
Netzfrequenz : 50 Hz
Nennleistung : 2.200 W
INenn : 1,44 A
Schutzart : IP 55
Wärmeklasse : F
Polumschaltbar : -
Einbauort : Rohr
Einbaulage : horizontal / vertikal
Material Gehäuse : Stahlblech mit Epoxidbeschichtung
Material Flügelrad : Polyamid
Farbe : grau
Gewicht : 57 kg
Gewicht mit Verpackung : 62 kg
Nennweite : 710 mm
Breite : 810 mm
Höhe : 520 mm
Tiefe : 810 mm
Breite mit Verpackung : 830 mm
Höhe mit Verpackung : 600 mm
Tiefe mit Verpackung : 830 mm
Fördermitteltemperatur bei IMax : -10  C bis 50  C
PTC DIN 44082 : M 100
Verpackungseinheit : 1 Stück
Sortiment : C
GTIN (EAN) : 4012799731306
Technische Daten nach ErP im Best Efficiency Point
(BEP)
Gesamteffizienz e : 42,8 %
Messkategorie : C
Effizienzkategorie : statisch
Effizienzgrad N : 47,2
VSD erforderlich : nein
Herstellungsjahr : siehe Typenschild
Herstellername / Amtliche Registriernummer /
Niederlassungsort des Herstellers : Maico
Elektroapparate-Fabrik GmbH / Registergericht
Freiburg, HRB 601233 / Villingen-Schwenningen
Art.-Nr. : 0073.0130
PBEP / FördervolumenBEP / Pfs, BEP : 2,032 kW / 15.624
m3/h / 200,5 Pa
nBEP : 1.440 1/min
spezifisches Verhältnis : ca. 1
Informationen zur Zerlegung und Entsorgung : siehe
Montageanleitung
Informationen zu Einbau, Betrieb und Instandhaltung :
siehe Montageanleitung
IBEP : 4,8 A
SchallleistungspegelLWA7 : 87 dB(A)
Technische Daten nach ErP im Best Efficiency Point
(BEP)
Gesamteffizienz e : 42,8 %
Messkategorie : C
Effizienzkategorie : statisch
Effizienzgrad N : 47,2
VSD erforderlich : nein
Herstellungsjahr : siehe Typenschild
Herstellername / Amtliche Registriernummer /
Niederlassungsort des Herstellers : Maico
Elektroapparate-Fabrik GmbH / Registergericht
Freiburg, HRB 601233 / Villingen-Schwenningen
Art.-Nr. : 0073.0130
PBEP / FördervolumenBEP / Pfs, BEP : 2,032 kW / 15.624
m3/h / 200,5 Pa
nBEP : 1.440 1/min
spezifisches Verhältnis : ca. 1
Informationen zur Zerlegung und Entsorgung : siehe
Montageanleitung
Informationen zu Einbau, Betrieb und Instandhaltung :
siehe Montageanleitung
IBEP : 4,8 A
SchallleistungspegelLWA7 : 87 dB(A)
Hersteller: MAICO
DAR 71/4 2,2 Axial-Rohrventilator
Artikelnummer: 0073.0130
Menge: 1,000 Stck

**10.824 DAR 71/4 Axial-Rohrventilator Axial-Rohrventilator, DN 710, Drehstrom, Nennleistung 1,5 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 20.491 m3/h
Drehzahl : 1.440 1/min
Laufradtyp : axial
Drehzahlsteuerbar : +
Reversierbarkeit : -
Spannungsart : Drehstrom
Bemessungsspannung : 400 V
Netzfrequenz : 50 Hz
Nennleistung : 1.500 W
INenn : 3,54 A
Schutzart : IP 55
Wärmeklasse : F
Polumschaltbar : -
Einbauort : Rohr
Einbaulage : horizontal / vertikal
Material Gehäuse : Stahlblech mit Epoxidbeschichtung
Material Flügelrad : Polyamid
Farbe : grau
Gewicht : 50 kg
Gewicht mit Verpackung : 55 kg
Nennweite : 710 mm
Breite : 810 mm
Höhe : 520 mm
Tiefe : 810 mm
Breite mit Verpackung : 830 mm
Höhe mit Verpackung : 600 mm
Tiefe mit Verpackung : 830 mm
Fördermitteltemperatur bei IMax : -10  C bis 50  C
PTC DIN 44082 : M 100
Verpackungseinheit : 1 Stück
Sortiment : C
GTIN (EAN) : 4012799731290
Technische Daten nach ErP im Best Efficiency Point
(BEP)
Gesamteffizienz e : 42,3 %
Messkategorie : C
Effizienzkategorie : statisch
Effizienzgrad N : 47,2
VSD erforderlich : nein
Herstellungsjahr : siehe Typenschild
Herstellername / Amtliche Registriernummer /
Niederlassungsort des Herstellers : Maico
Elektroapparate-Fabrik GmbH / Registergericht
Freiburg, HRB 601233 / Villingen-Schwenningen
Art.-Nr. : 0073.0129
PBEP / FördervolumenBEP / Pfs, BEP : 1,72 kW / 14.382
m3/h / 182,1 Pa
nBEP : 1.440 1/min
spezifisches Verhältnis : ca. 1
Informationen zur Zerlegung und Entsorgung : siehe
Montageanleitung
Informationen zu Einbau, Betrieb und Instandhaltung :
siehe Montageanleitung
IBEP : 3,54 A
SchallleistungspegelLWA7 : 84 dB(A)
Technische Daten nach ErP im Best Efficiency Point
(BEP)
Gesamteffizienz e : 42,3 %
Messkategorie : C
Effizienzkategorie : statisch
Effizienzgrad N : 47,2
VSD erforderlich : nein
Herstellungsjahr : siehe Typenschild
Herstellername / Amtliche Registriernummer /
Niederlassungsort des Herstellers : Maico
Elektroapparate-Fabrik GmbH / Registergericht
Freiburg, HRB 601233 / Villingen-Schwenningen
Art.-Nr. : 0073.0129
PBEP / FördervolumenBEP / Pfs, BEP : 1,72 kW / 14.382
m3/h / 182,1 Pa
nBEP : 1.440 1/min
spezifisches Verhältnis : ca. 1
Informationen zur Zerlegung und Entsorgung : siehe
Montageanleitung
Informationen zu Einbau, Betrieb und Instandhaltung :
siehe Montageanleitung
IBEP : 3,54 A
SchallleistungspegelLWA7 : 84 dB(A)
Hersteller: MAICO
DAR 71/4 1,5 Axial-Rohrventilator
Artikelnummer: 0073.0129
Menge: 1,000 Stck

**10.825 DAR 80/8 Axial-Rohrventilator Axial-Rohrventilator, DN 800, Drehstrom, Nennleistung 1,1 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 21.528 m3/h
Drehzahl : 720 1/min
Laufradtyp : axial
Drehzahlsteuerbar : +
Reversierbarkeit : -
Spannungsart : Drehstrom
Bemessungsspannung : 400 V
Netzfrequenz : 50 Hz
Nennleistung : 1.100 W
INenn : 3,38 A
Schutzart : IP 55
Wärmeklasse : F
Polumschaltbar : -
Einbauort : Rohr
Einbaulage : horizontal
Material Gehäuse : Stahlblech mit Epoxidbeschichtung
Material Flügelrad : Polyamid
Farbe : grau
Gewicht : 78 kg
Gewicht mit Verpackung : 94 kg
Nennweite : 800 mm
Breite : 910 mm
Höhe : 590 mm
Tiefe : 910 mm
Breite mit Verpackung : 1.140 mm
Höhe mit Verpackung : 740 mm
Tiefe mit Verpackung : 1.140 mm
Fördermitteltemperatur bei IMax : -10  C bis 50  C
PTC DIN 44082 : M 100
Verpackungseinheit : 1 Stück
Sortiment : C
GTIN (EAN) : 4012799731504
Technische Daten nach ErP im Best Efficiency Point
(BEP)
Gesamteffizienz e : 29,8 %
Messkategorie : C
Effizienzkategorie : statisch
Effizienzgrad N : 40
VSD erforderlich : nein
Herstellungsjahr : siehe Typenschild
Herstellername / Amtliche Registriernummer /
Niederlassungsort des Herstellers : Maico
Elektroapparate-Fabrik GmbH / Registergericht
Freiburg, HRB 601233 / Villingen-Schwenningen
Art.-Nr. : 0073.0150
PBEP / FördervolumenBEP / Pfs, BEP : 0,997 kW / 15.480
m3/h / 69,2 Pa
nBEP : 720 1/min
spezifisches Verhältnis : ca. 1
Informationen zur Zerlegung und Entsorgung : siehe
Montageanleitung
Informationen zu Einbau, Betrieb und Instandhaltung :
siehe Montageanleitung
Verwendete Gegenstände bei der Effizienz-Messung, die
nicht durch die Messkategorie beschrieben sind : -
IBEP : 3,38 A
SchallleistungspegelLWA7 : 85 dB(A)
Technische Daten nach ErP im Best Efficiency Point
(BEP)
Gesamteffizienz e : 29,8 %
Messkategorie : C
Effizienzkategorie : statisch
Effizienzgrad N : 40
VSD erforderlich : nein
Herstellungsjahr : siehe Typenschild
Herstellername / Amtliche Registriernummer /
Niederlassungsort des Herstellers : Maico
Elektroapparate-Fabrik GmbH / Registergericht
Freiburg, HRB 601233 / Villingen-Schwenningen
Art.-Nr. : 0073.0150
PBEP / FördervolumenBEP / Pfs, BEP : 0,997 kW / 15.480
m3/h / 69,2 Pa
nBEP : 720 1/min
spezifisches Verhältnis : ca. 1
Informationen zur Zerlegung und Entsorgung : siehe
Montageanleitung
Informationen zu Einbau, Betrieb und Instandhaltung :
siehe Montageanleitung
Verwendete Gegenstände bei der Effizienz-Messung, die
nicht durch die Messkategorie beschrieben sind : -
IBEP : 3,38 A
SchallleistungspegelLWA7 : 85 dB(A)
Hersteller: MAICO
DAR 80/8 1,1 Axial-Rohrventilator
Artikelnummer: 0073.0150
Menge: 1,000 Stck

**10.826 DAR 80/8 Axial-Rohrventilator Axial-Rohrventilator, DN 800, Drehstrom, Nennleistung 0,75 kW, 8-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 20.124 m3/h
Drehzahl : 720 1/min
Laufradtyp : axial
Drehzahlsteuerbar : +
Reversierbarkeit : -
Spannungsart : Drehstrom
Bemessungsspannung : 400 V
Netzfrequenz : 50 Hz
Nennleistung : 750 W
INenn : 2,24 A
Schutzart : IP 55
Wärmeklasse : F
Polumschaltbar : -
Einbauort : Rohr
Einbaulage : horizontal
Material Gehäuse : Stahlblech mit Epoxidbeschichtung
Material Flügelrad : Polyamid
Farbe : grau
Gewicht : 75 kg
Gewicht mit Verpackung : 91 kg
Nennweite : 800 mm
Breite : 910 mm
Höhe : 590 mm
Tiefe : 910 mm
Breite mit Verpackung : 1.140 mm
Höhe mit Verpackung : 740 mm
Tiefe mit Verpackung : 1.140 mm
Fördermitteltemperatur bei IMax : -10  C bis 50  C
PTC DIN 44082 : M 100
Verpackungseinheit : 1 Stück
Sortiment : C
GTIN (EAN) : 4012799731498
Technische Daten nach ErP im Best Efficiency Point
(BEP)
Gesamteffizienz e : 33,4 %
Messkategorie : C
Effizienzkategorie : statisch
Effizienzgrad N : 40,3
VSD erforderlich : nein
Herstellungsjahr : siehe Typenschild
Herstellername / Amtliche Registriernummer /
Niederlassungsort des Herstellers : Maico
Elektroapparate-Fabrik GmbH / Registergericht
Freiburg, HRB 601233 / Villingen-Schwenningen
Art.-Nr. : 0073.0149
PBEP / FördervolumenBEP / Pfs, BEP : 0,819 kW / 13.068
m3/h / 75,4 Pa
nBEP : 720 1/min
spezifisches Verhältnis : ca. 1
Informationen zur Zerlegung und Entsorgung : siehe
Montageanleitung
Informationen zu Einbau, Betrieb und Instandhaltung :
siehe Montageanleitung
Verwendete Gegenstände bei der Effizienz-Messung, die
nicht durch die Messkategorie beschrieben sind : -
IBEP : 2,24 A
SchallleistungspegelLWA7 : 79 dB(A)
Technische Daten nach ErP im Best Efficiency Point
(BEP)
Gesamteffizienz e : 33,4 %
Messkategorie : C
Effizienzkategorie : statisch
Effizienzgrad N : 40,3
VSD erforderlich : nein
Herstellungsjahr : siehe Typenschild
Herstellername / Amtliche Registriernummer /
Niederlassungsort des Herstellers : Maico
Elektroapparate-Fabrik GmbH / Registergericht
Freiburg, HRB 601233 / Villingen-Schwenningen
Art.-Nr. : 0073.0149
PBEP / FördervolumenBEP / Pfs, BEP : 0,819 kW / 13.068
m3/h / 75,4 Pa
nBEP : 720 1/min
spezifisches Verhältnis : ca. 1
Informationen zur Zerlegung und Entsorgung : siehe
Montageanleitung
Informationen zu Einbau, Betrieb und Instandhaltung :
siehe Montageanleitung
Verwendete Gegenstände bei der Effizienz-Messung, die
nicht durch die Messkategorie beschrieben sind : -
IBEP : 2,24 A
SchallleistungspegelLWA7 : 79 dB(A)
Hersteller: MAICO
DAR 80/8 0,75 Axial-Rohrventilator
Artikelnummer: 0073.0149
Menge: 1,000 Stck

**10.827 DAR 80/8 Axial-Rohrventilator Axial-Rohrventilator, DN 800, Drehstrom, Nennleistung 0,55 kW, 8-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 17.424 m3/h
Drehzahl : 720 1/min
Laufradtyp : axial
Drehzahlsteuerbar : +
Reversierbarkeit : -
Spannungsart : Drehstrom
Bemessungsspannung : 400 V
Netzfrequenz : 50 Hz
Nennleistung : 550 W
INenn : 2,04 A
Schutzart : IP 55
Wärmeklasse : F
Polumschaltbar : -
Einbauort : Rohr
Einbaulage : horizontal
Material Gehäuse : Stahlblech mit Epoxidbeschichtung
Material Flügelrad : Polyamid
Farbe : grau
Gewicht : 67 kg
Gewicht mit Verpackung : 83 kg
Nennweite : 800 mm
Breite : 910 mm
Höhe : 590 mm
Tiefe : 910 mm
Breite mit Verpackung : 1.140 mm
Höhe mit Verpackung : 740 mm
Tiefe mit Verpackung : 1.140 mm
Fördermitteltemperatur bei IMax : -10  C bis 50  C
PTC DIN 44082 : M 100
Verpackungseinheit : 1 Stück
Sortiment : C
GTIN (EAN) : 4012799731481
Technische Daten nach ErP im Best Efficiency Point
(BEP)
Gesamteffizienz e : 34,8 %
Messkategorie : C
Effizienzkategorie : statisch
Effizienzgrad N : 42,1
VSD erforderlich : nein
Herstellungsjahr : siehe Typenschild
Herstellername / Amtliche Registriernummer /
Niederlassungsort des Herstellers : Maico
Elektroapparate-Fabrik GmbH / Registergericht
Freiburg, HRB 601233 / Villingen-Schwenningen
Art.-Nr. : 0073.0148
PBEP / FördervolumenBEP / Pfs, BEP : 0,686 kW / 11.340
m3/h / 75,8 Pa
nBEP : 720 1/min
spezifisches Verhältnis : ca. 1
Informationen zur Zerlegung und Entsorgung : siehe
Montageanleitung
Informationen zu Einbau, Betrieb und Instandhaltung :
siehe Montageanleitung
Verwendete Gegenstände bei der Effizienz-Messung, die
nicht durch die Messkategorie beschrieben sind : -
IBEP : 2,04 A
SchallleistungspegelLWA7 : 80 dB(A)
Technische Daten nach ErP im Best Efficiency Point
(BEP)
Gesamteffizienz e : 34,8 %
Messkategorie : C
Effizienzkategorie : statisch
Effizienzgrad N : 42,1
VSD erforderlich : nein
Herstellungsjahr : siehe Typenschild
Herstellername / Amtliche Registriernummer /
Niederlassungsort des Herstellers : Maico
Elektroapparate-Fabrik GmbH / Registergericht
Freiburg, HRB 601233 / Villingen-Schwenningen
Art.-Nr. : 0073.0148
PBEP / FördervolumenBEP / Pfs, BEP : 0,686 kW / 11.340
m3/h / 75,8 Pa
nBEP : 720 1/min
spezifisches Verhältnis : ca. 1
Informationen zur Zerlegung und Entsorgung : siehe
Montageanleitung
Informationen zu Einbau, Betrieb und Instandhaltung :
siehe Montageanleitung
Verwendete Gegenstände bei der Effizienz-Messung, die
nicht durch die Messkategorie beschrieben sind : -
IBEP : 2,04 A
SchallleistungspegelLWA7 : 80 dB(A)
Hersteller: MAICO
DAR 80/8 0,55 Axial-Rohrventilator
Artikelnummer: 0073.0148
Menge: 1,000 Stck

**10.828 DAR 80/6 Axial-Rohrventilator Axial-Rohrventilator, DN 800, Drehstrom Nennleistung 1,5 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 19.951 m3/h
Drehzahl : 960 1/min
Laufradtyp : axial
Drehzahlsteuerbar : +
Reversierbarkeit : -
Spannungsart : Drehstrom
Bemessungsspannung : 400 V
Netzfrequenz : 50 Hz
Nennleistung : 1.500 W
INenn : 3,91 A
Schutzart : IP 55
Wärmeklasse : F
Polumschaltbar : -
Einbauort : Rohr
Einbaulage : horizontal
Material Gehäuse : Stahlblech mit Epoxidbeschichtung
Material Flügelrad : Polyamid
Farbe : grau
Gewicht : 74 kg
Gewicht mit Verpackung : 90 kg
Nennweite : 800 mm
Breite : 910 mm
Höhe : 590 mm
Tiefe : 910 mm
Breite mit Verpackung : 1.140 mm
Höhe mit Verpackung : 740 mm
Tiefe mit Verpackung : 1.140 mm
Fördermitteltemperatur bei IMax : -10  C bis 50  C
PTC DIN 44082 : M 100
Verpackungseinheit : 1 Stück
Sortiment : C
GTIN (EAN) : 4012799731474
Technische Daten nach ErP im Best Efficiency Point
(BEP)
Gesamteffizienz e : 39,4 %
Messkategorie : C
Effizienzkategorie : statisch
Effizienzgrad N : 44,3
VSD erforderlich : nein
Herstellungsjahr : siehe Typenschild
Herstellername / Amtliche Registriernummer /
Niederlassungsort des Herstellers : Maico
Elektroapparate-Fabrik GmbH / Registergericht
Freiburg, HRB 601233 / Villingen-Schwenningen
Art.-Nr. : 0073.0147
PBEP / FördervolumenBEP / Pfs, BEP : 1,679 kW / 14.630
m3/h / 162,7 Pa
nBEP : 950 1/min
spezifisches Verhältnis : ca. 1
Informationen zur Zerlegung und Entsorgung : siehe
Montageanleitung
Informationen zu Einbau, Betrieb und Instandhaltung :
siehe Montageanleitung
Verwendete Gegenstände bei der Effizienz-Messung, die
nicht durch die Messkategorie beschrieben sind : -
IBEP : 3,91 A
SchallleistungspegelLWA7 : 84 dB(A)
Technische Daten nach ErP im Best Efficiency Point
(BEP)
Gesamteffizienz e : 39,4 %
Messkategorie : C
Effizienzkategorie : statisch
Effizienzgrad N : 44,3
VSD erforderlich : nein
Herstellungsjahr : siehe Typenschild
Herstellername / Amtliche Registriernummer /
Niederlassungsort des Herstellers : Maico
Elektroapparate-Fabrik GmbH / Registergericht
Freiburg, HRB 601233 / Villingen-Schwenningen
Art.-Nr. : 0073.0147
PBEP / FördervolumenBEP / Pfs, BEP : 1,679 kW / 14.630
m3/h / 162,7 Pa
nBEP : 950 1/min
spezifisches Verhältnis : ca. 1
Informationen zur Zerlegung und Entsorgung : siehe
Montageanleitung
Informationen zu Einbau, Betrieb und Instandhaltung :
siehe Montageanleitung
Verwendete Gegenstände bei der Effizienz-Messung, die
nicht durch die Messkategorie beschrieben sind : -
IBEP : 3,91 A
SchallleistungspegelLWA7 : 84 dB(A)
Hersteller: MAICO
DAR 80/6 1,5 Axial-Rohrventilator
Artikelnummer: 0073.0147
Menge: 1,000 Stck

**10.829 DAR 80/6 Axial-Rohrventilator Axial-Rohrventilator, DN 800, Drehstrom, Nennleistung 1,1 kW, Fördervo**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 20.340 m3/h
Drehzahl : 960 1/min
Laufradtyp : axial
Drehzahlsteuerbar : +
Reversierbarkeit : -
Spannungsart : Drehstrom
Bemessungsspannung : 400 V
Netzfrequenz : 50 Hz
Nennleistung : 1.100 W
INenn : 2,74 A
Schutzart : IP 55
Wärmeklasse : F
Polumschaltbar : -
Einbauort : Rohr
Einbaulage : horizontal
Material Gehäuse : Stahlblech mit Epoxidbeschichtung
Material Flügelrad : Polyamid
Farbe : grau
Gewicht : 72 kg
Gewicht mit Verpackung : 90 kg
Nennweite : 800 mm
Breite : 910 mm
Höhe : 590 mm
Tiefe : 910 mm
Breite mit Verpackung : 1.140 mm
Höhe mit Verpackung : 740 mm
Tiefe mit Verpackung : 1.140 mm
Fördermitteltemperatur bei IMax : -10  C bis 50  C
PTC DIN 44082 : M 100
Verpackungseinheit : 1 Stück
Sortiment : C
GTIN (EAN) : 4012799731450
Technische Daten nach ErP im Best Efficiency Point
(BEP)
Gesamteffizienz e : 36,2 %
Messkategorie : C
Effizienzkategorie : statisch
Effizienzgrad N : 42
VSD erforderlich : nein
Herstellungsjahr : siehe Typenschild
Herstellername / Amtliche Registriernummer /
Niederlassungsort des Herstellers : Maico
Elektroapparate-Fabrik GmbH / Registergericht
Freiburg, HRB 601233 / Villingen-Schwenningen
Art.-Nr. : 0073.0145
PBEP / FördervolumenBEP / Pfs, BEP : 1,192 kW / 14.065
m3/h / 110,4 Pa
nBEP : 950 1/min
spezifisches Verhältnis : ca. 1
Informationen zur Zerlegung und Entsorgung : siehe
Montageanleitung
Informationen zu Einbau, Betrieb und Instandhaltung :
siehe Montageanleitung
Verwendete Gegenstände bei der Effizienz-Messung, die
nicht durch die Messkategorie beschrieben sind : -
IBEP : 2,74 A
SchallleistungspegelLWA7 : 82 dB(A)
Technische Daten nach ErP im Best Efficiency Point
(BEP)
Gesamteffizienz e : 36,2 %
Messkategorie : C
Effizienzkategorie : statisch
Effizienzgrad N : 42
VSD erforderlich : nein
Herstellungsjahr : siehe Typenschild
Herstellername / Amtliche Registriernummer /
Niederlassungsort des Herstellers : Maico
Elektroapparate-Fabrik GmbH / Registergericht
Freiburg, HRB 601233 / Villingen-Schwenningen
Art.-Nr. : 0073.0145
PBEP / FördervolumenBEP / Pfs, BEP : 1,192 kW / 14.065
m3/h / 110,4 Pa
nBEP : 950 1/min
spezifisches Verhältnis : ca. 1
Informationen zur Zerlegung und Entsorgung : siehe
Montageanleitung
Informationen zu Einbau, Betrieb und Instandhaltung :
siehe Montageanleitung
Verwendete Gegenstände bei der Effizienz-Messung, die
nicht durch die Messkategorie beschrieben sind : -
IBEP : 2,74 A
SchallleistungspegelLWA7 : 82 dB(A)
Hersteller: MAICO
DAR 80/6 1,1-1 Axial-Rohrventilator
Artikelnummer: 0073.0145
Menge: 1,000 Stck

**10.830 DAR 80/6 Axial-Rohrventilator Axial-Rohrventilator, DN 800, Drehstrom, Nennleistung 1,1 kW, Fördervo**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 18.374 m3/h
Drehzahl : 960 1/min
Laufradtyp : axial
Drehzahlsteuerbar : +
Reversierbarkeit : -
Spannungsart : Drehstrom
Bemessungsspannung : 400 V
Netzfrequenz : 50 Hz
Nennleistung : 1.100 W
INenn : 2,74 A
Schutzart : IP 55
Wärmeklasse : F
Polumschaltbar : -
Einbauort : Rohr
Einbaulage : horizontal
Material Gehäuse : Stahlblech mit Epoxidbeschichtung
Material Flügelrad : Polyamid
Farbe : grau
Gewicht : 72 kg
Gewicht mit Verpackung : 90 kg
Nennweite : 800 mm
Breite : 910 mm
Höhe : 590 mm
Tiefe : 910 mm
Breite mit Verpackung : 1.140 mm
Höhe mit Verpackung : 740 mm
Tiefe mit Verpackung : 1.140 mm
Fördermitteltemperatur bei IMax : -10  C bis 50  C
PTC DIN 44082 : M 100
Verpackungseinheit : 1 Stück
Sortiment : C
GTIN (EAN) : 4012799731467
Technische Daten nach ErP im Best Efficiency Point
(BEP)
Gesamteffizienz e : 34,8 %
Messkategorie : C
Effizienzkategorie : statisch
Effizienzgrad N : 40,1
VSD erforderlich : nein
Herstellungsjahr : siehe Typenschild
Herstellername / Amtliche Registriernummer /
Niederlassungsort des Herstellers : Maico
Elektroapparate-Fabrik GmbH / Registergericht
Freiburg, HRB 601233 / Villingen-Schwenningen
Art.-Nr. : 0073.0146
PBEP / FördervolumenBEP / Pfs, BEP : 1,467 kW / 10.822
m3/h / 169,8 Pa
nBEP : 950 1/min
spezifisches Verhältnis : ca. 1
Informationen zur Zerlegung und Entsorgung : siehe
Montageanleitung
Informationen zu Einbau, Betrieb und Instandhaltung :
siehe Montageanleitung
Verwendete Gegenstände bei der Effizienz-Messung, die
nicht durch die Messkategorie beschrieben sind : -
IBEP : 2,74 A
SchallleistungspegelLWA7 : 84 dB(A)
Technische Daten nach ErP im Best Efficiency Point
(BEP)
Gesamteffizienz e : 34,8 %
Messkategorie : C
Effizienzkategorie : statisch
Effizienzgrad N : 40,1
VSD erforderlich : nein
Herstellungsjahr : siehe Typenschild
Herstellername / Amtliche Registriernummer /
Niederlassungsort des Herstellers : Maico
Elektroapparate-Fabrik GmbH / Registergericht
Freiburg, HRB 601233 / Villingen-Schwenningen
Art.-Nr. : 0073.0146
PBEP / FördervolumenBEP / Pfs, BEP : 1,467 kW / 10.822
m3/h / 169,8 Pa
nBEP : 950 1/min
spezifisches Verhältnis : ca. 1
Informationen zur Zerlegung und Entsorgung : siehe
Montageanleitung
Informationen zu Einbau, Betrieb und Instandhaltung :
siehe Montageanleitung
Verwendete Gegenstände bei der Effizienz-Messung, die
nicht durch die Messkategorie beschrieben sind : -
IBEP : 2,74 A
SchallleistungspegelLWA7 : 84 dB(A)
Hersteller: MAICO
DAR 80/6 1,1-2 Axial-Rohrventilator
Artikelnummer: 0073.0146
Menge: 1,000 Stck

**10.831 DAR 80/6 Axial-Rohrventilator Axial-Rohrventilator, DN 800, Drehstrom, Nennleistung 0,75 kW, 6-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 12.758 m3/h
Drehzahl : 960 1/min
Laufradtyp : axial
Drehzahlsteuerbar : +
Reversierbarkeit : -
Spannungsart : Drehstrom
Bemessungsspannung : 400 V
Netzfrequenz : 50 Hz
Nennleistung : 750 W
INenn : 2,01 A
Schutzart : IP 55
Wärmeklasse : F
Polumschaltbar : -
Einbauort : Rohr
Einbaulage : horizontal
Material Gehäuse : Stahlblech mit Epoxidbeschichtung
Material Flügelrad : Polyamid
Farbe : grau
Gewicht : 70 kg
Gewicht mit Verpackung : 86 kg
Nennweite : 800 mm
Breite : 910 mm
Höhe : 590 mm
Tiefe : 910 mm
Breite mit Verpackung : 1.140 mm
Höhe mit Verpackung : 740 mm
Tiefe mit Verpackung : 1.140 mm
Fördermitteltemperatur bei IMax : -10  C bis 50  C
PTC DIN 44082 : M 100
Verpackungseinheit : 1 Stück
Sortiment : C
GTIN (EAN) : 4012799731443
Technische Daten nach ErP im Best Efficiency Point
(BEP)
Gesamteffizienz e : 39,7 %
Messkategorie : C
Effizienzkategorie : statisch
Effizienzgrad N : 46,5
VSD erforderlich : nein
Herstellungsjahr : siehe Typenschild
Herstellername / Amtliche Registriernummer /
Niederlassungsort des Herstellers : Maico
Elektroapparate-Fabrik GmbH / Registergericht
Freiburg, HRB 601233 / Villingen-Schwenningen
Art.-Nr. : 0073.0144
PBEP / FördervolumenBEP / Pfs, BEP : 0,848 kW / 9.882
m3/h / 122,7 Pa
nBEP : 950 1/min
spezifisches Verhältnis : ca. 1
Informationen zur Zerlegung und Entsorgung : siehe
Montageanleitung
Informationen zu Einbau, Betrieb und Instandhaltung :
siehe Montageanleitung
Verwendete Gegenstände bei der Effizienz-Messung, die
nicht durch die Messkategorie beschrieben sind : -
IBEP : 2,01 A
SchallleistungspegelLWA7 : 84 dB(A)
Technische Daten nach ErP im Best Efficiency Point
(BEP)
Gesamteffizienz e : 39,7 %
Messkategorie : C
Effizienzkategorie : statisch
Effizienzgrad N : 46,5
VSD erforderlich : nein
Herstellungsjahr : siehe Typenschild
Herstellername / Amtliche Registriernummer /
Niederlassungsort des Herstellers : Maico
Elektroapparate-Fabrik GmbH / Registergericht
Freiburg, HRB 601233 / Villingen-Schwenningen
Art.-Nr. : 0073.0144
PBEP / FördervolumenBEP / Pfs, BEP : 0,848 kW / 9.882
m3/h / 122,7 Pa
nBEP : 950 1/min
spezifisches Verhältnis : ca. 1
Informationen zur Zerlegung und Entsorgung : siehe
Montageanleitung
Informationen zu Einbau, Betrieb und Instandhaltung :
siehe Montageanleitung
Verwendete Gegenstände bei der Effizienz-Messung, die
nicht durch die Messkategorie beschrieben sind : -
IBEP : 2,01 A
SchallleistungspegelLWA7 : 84 dB(A)
Hersteller: MAICO
DAR 80/6 0,75 Axial-Rohrventilator
Artikelnummer: 0073.0144
Menge: 1,000 Stck

**10.832 DAR 80/6 Axial-Rohrventilator Axial-Rohrventilator, DN 800, Drehstrom, Nennleistung 0,55 kW, 6-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 16.596 m3/h
Drehzahl : 960 1/min
Laufradtyp : axial
Drehzahlsteuerbar : +
Reversierbarkeit : -
Spannungsart : Drehstrom
Bemessungsspannung : 400 V
Netzfrequenz : 50 Hz
Nennleistung : 550 W
INenn : 1,71 A
Schutzart : IP 55
Wärmeklasse : F
Polumschaltbar : -
Einbauort : Rohr
Einbaulage : horizontal
Material Gehäuse : Stahlblech mit Epoxidbeschichtung
Material Flügelrad : Polyamid
Farbe : grau
Gewicht : 68 kg
Gewicht mit Verpackung : 84 kg
Nennweite : 800 mm
Breite : 910 mm
Höhe : 590 mm
Tiefe : 910 mm
Breite mit Verpackung : 1.140 mm
Höhe mit Verpackung : 740 mm
Tiefe mit Verpackung : 1.140 mm
Fördermitteltemperatur bei IMax : -10  C bis 50  C
PTC DIN 44082 : M 100
Verpackungseinheit : 1 Stück
Sortiment : C
GTIN (EAN) : 4012799731436
Technische Daten nach ErP im Best Efficiency Point
(BEP)
Gesamteffizienz e : 41,8 %
Messkategorie : C
Effizienzkategorie : statisch
Effizienzgrad N : 48,6
VSD erforderlich : nein
Herstellungsjahr : siehe Typenschild
Herstellername / Amtliche Registriernummer /
Niederlassungsort des Herstellers : Maico
Elektroapparate-Fabrik GmbH / Registergericht
Freiburg, HRB 601233 / Villingen-Schwenningen
Art.-Nr. : 0073.0143
PBEP / FördervolumenBEP / Pfs, BEP : 0,833 kW / 9.648
m3/h / 130 Pa
nBEP : 950 1/min
spezifisches Verhältnis : ca. 1
Informationen zur Zerlegung und Entsorgung : siehe
Montageanleitung
Informationen zu Einbau, Betrieb und Instandhaltung :
siehe Montageanleitung
Verwendete Gegenstände bei der Effizienz-Messung, die
nicht durch die Messkategorie beschrieben sind : -
IBEP : 1,71 A
SchallleistungspegelLWA7 : 89 dB(A)
Technische Daten nach ErP im Best Efficiency Point
(BEP)
Gesamteffizienz e : 41,8 %
Messkategorie : C
Effizienzkategorie : statisch
Effizienzgrad N : 48,6
VSD erforderlich : nein
Herstellungsjahr : siehe Typenschild
Herstellername / Amtliche Registriernummer /
Niederlassungsort des Herstellers : Maico
Elektroapparate-Fabrik GmbH / Registergericht
Freiburg, HRB 601233 / Villingen-Schwenningen
Art.-Nr. : 0073.0143
PBEP / FördervolumenBEP / Pfs, BEP : 0,833 kW / 9.648
m3/h / 130 Pa
nBEP : 950 1/min
spezifisches Verhältnis : ca. 1
Informationen zur Zerlegung und Entsorgung : siehe
Montageanleitung
Informationen zu Einbau, Betrieb und Instandhaltung :
siehe Montageanleitung
Verwendete Gegenstände bei der Effizienz-Messung, die
nicht durch die Messkategorie beschrieben sind : -
IBEP : 1,71 A
SchallleistungspegelLWA7 : 89 dB(A)
Hersteller: MAICO
DAR 80/6 0,55 Axial-Rohrventilator
Artikelnummer: 0073.0143
Menge: 1,000 Stck

**10.833 DAR 80/4 Axial-Rohrventilator Axial-Rohrventilator, DN 800, Drehstrom, Nennleistung 5,5 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 31.500 m3/h
Drehzahl : 1.440 1/min
Laufradtyp : axial
Drehzahlsteuerbar : +
Reversierbarkeit : -
Spannungsart : Drehstrom
Bemessungsspannung : 400 V
Netzfrequenz : 50 Hz
Nennleistung : 5.500 W
INenn : 10,74 A
Schutzart : IP 55
Wärmeklasse : F
Polumschaltbar : -
Einbauort : Rohr
Einbaulage : horizontal
Material Gehäuse : Stahlblech mit Epoxidbeschichtung
Material Flügelrad : Polyamid
Farbe : grau
Gewicht : 90 kg
Gewicht mit Verpackung : 125 kg
Nennweite : 800 mm
Breite : 910 mm
Höhe : 590 mm
Tiefe : 910 mm
Breite mit Verpackung : 1.140 mm
Höhe mit Verpackung : 740 mm
Tiefe mit Verpackung : 1.140 mm
Fördermitteltemperatur bei IMax : -10  C bis 50  C
PTC DIN 44082 : M 100
Verpackungseinheit : 1 Stück
Sortiment : C
GTIN (EAN) : 4012799731429
Technische Daten nach ErP im Best Efficiency Point
(BEP)
Gesamteffizienz e : 43,4 %
Messkategorie : C
Effizienzkategorie : statisch
Effizienzgrad N : 45,2
VSD erforderlich : nein
Herstellungsjahr : siehe Typenschild
Herstellername / Amtliche Registriernummer /
Niederlassungsort des Herstellers : Maico
Elektroapparate-Fabrik GmbH / Registergericht
Freiburg, HRB 601233 / Villingen-Schwenningen
Art.-Nr. : 0073.0142
PBEP / FördervolumenBEP / Pfs, BEP : 5,188 kW / 21.902
m3/h / 370,2 Pa
nBEP : 1.470 1/min
spezifisches Verhältnis : ca. 1
Informationen zur Zerlegung und Entsorgung : siehe
Montageanleitung
Informationen zu Einbau, Betrieb und Instandhaltung :
siehe Montageanleitung
Verwendete Gegenstände bei der Effizienz-Messung, die
nicht durch die Messkategorie beschrieben sind : -
IBEP : 10,74 A
SchallleistungspegelLWA7 : 92 dB(A)
Technische Daten nach ErP im Best Efficiency Point
(BEP)
Gesamteffizienz e : 43,4 %
Messkategorie : C
Effizienzkategorie : statisch
Effizienzgrad N : 45,2
VSD erforderlich : nein
Herstellungsjahr : siehe Typenschild
Herstellername / Amtliche Registriernummer /
Niederlassungsort des Herstellers : Maico
Elektroapparate-Fabrik GmbH / Registergericht
Freiburg, HRB 601233 / Villingen-Schwenningen
Art.-Nr. : 0073.0142
PBEP / FördervolumenBEP / Pfs, BEP : 5,188 kW / 21.902
m3/h / 370,2 Pa
nBEP : 1.470 1/min
spezifisches Verhältnis : ca. 1
Informationen zur Zerlegung und Entsorgung : siehe
Montageanleitung
Informationen zu Einbau, Betrieb und Instandhaltung :
siehe Montageanleitung
Verwendete Gegenstände bei der Effizienz-Messung, die
nicht durch die Messkategorie beschrieben sind : -
IBEP : 10,74 A
SchallleistungspegelLWA7 : 92 dB(A)
Hersteller: MAICO
DAR 80/4 5,5 Axial-Rohrventilator
Artikelnummer: 0073.0142
Menge: 1,000 Stck

**10.834 DAR 80/4 Axial-Rohrventilator Axial-Rohrventilator, DN 800, Drehstrom, Nennleistung 4 kW, Fördervolu**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 31.478 m3/h
Drehzahl : 1.440 1/min
Laufradtyp : axial
Drehzahlsteuerbar : +
Reversierbarkeit : -
Spannungsart : Drehstrom
Bemessungsspannung : 400 V
Netzfrequenz : 50 Hz
Nennleistung : 4.000 W
INenn : 7,75 A
Schutzart : IP 55
Wärmeklasse : F
Polumschaltbar : -
Einbauort : Rohr
Einbaulage : horizontal
Material Gehäuse : Stahlblech mit Epoxidbeschichtung
Material Flügelrad : Polyamid
Farbe : grau
Gewicht : 90 kg
Gewicht mit Verpackung : 141 kg
Nennweite : 800 mm
Breite : 910 mm
Höhe : 590 mm
Tiefe : 910 mm
Breite mit Verpackung : 1.140 mm
Höhe mit Verpackung : 740 mm
Tiefe mit Verpackung : 1.140 mm
Fördermitteltemperatur bei IMax : -10  C bis 50  C
PTC DIN 44082 : M 100
Verpackungseinheit : 1 Stück
Sortiment : C
GTIN (EAN) : 4012799731405
Technische Daten nach ErP im Best Efficiency Point
(BEP)
Gesamteffizienz e : 40,8 %
Messkategorie : C
Effizienzkategorie : statisch
Effizienzgrad N : 43,3
VSD erforderlich : nein
Herstellungsjahr : siehe Typenschild
Herstellername / Amtliche Registriernummer /
Niederlassungsort des Herstellers : Maico
Elektroapparate-Fabrik GmbH / Registergericht
Freiburg, HRB 601233 / Villingen-Schwenningen
Art.-Nr. : 0073.0140
PBEP / FördervolumenBEP / Pfs, BEP : 3,971 kW / 21.744
m3/h / 268,1 Pa
nBEP : 1.470 1/min
spezifisches Verhältnis : ca. 1
Informationen zur Zerlegung und Entsorgung : siehe
Montageanleitung
Informationen zu Einbau, Betrieb und Instandhaltung :
siehe Montageanleitung
Verwendete Gegenstände bei der Effizienz-Messung, die
nicht durch die Messkategorie beschrieben sind : -
IBEP : 7,75 A
SchallleistungspegelLWA7 : 93 dB(A)
Technische Daten nach ErP im Best Efficiency Point
(BEP)
Gesamteffizienz e : 40,8 %
Messkategorie : C
Effizienzkategorie : statisch
Effizienzgrad N : 43,3
VSD erforderlich : nein
Herstellungsjahr : siehe Typenschild
Herstellername / Amtliche Registriernummer /
Niederlassungsort des Herstellers : Maico
Elektroapparate-Fabrik GmbH / Registergericht
Freiburg, HRB 601233 / Villingen-Schwenningen
Art.-Nr. : 0073.0140
PBEP / FördervolumenBEP / Pfs, BEP : 3,971 kW / 21.744
m3/h / 268,1 Pa
nBEP : 1.470 1/min
spezifisches Verhältnis : ca. 1
Informationen zur Zerlegung und Entsorgung : siehe
Montageanleitung
Informationen zu Einbau, Betrieb und Instandhaltung :
siehe Montageanleitung
Verwendete Gegenstände bei der Effizienz-Messung, die
nicht durch die Messkategorie beschrieben sind : -
IBEP : 7,75 A
SchallleistungspegelLWA7 : 93 dB(A)
Hersteller: MAICO
DAR 80/4 4-1 Axial-Rohrventilator
Artikelnummer: 0073.0140
Menge: 1,000 Stck

**10.835 DAR 80/4 Axial-Rohrventilator Axial-Rohrventilator, DN 800, Drehstrom, Nennleistung 4 kW, Fördervolu**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 27.299 m3/h
Drehzahl : 1.440 1/min
Laufradtyp : axial
Drehzahlsteuerbar : +
Reversierbarkeit : -
Spannungsart : Drehstrom
Bemessungsspannung : 400 V
Netzfrequenz : 50 Hz
Nennleistung : 4.000 W
INenn : 7,75 A
Schutzart : IP 55
Wärmeklasse : F
Polumschaltbar : -
Einbauort : Rohr
Einbaulage : horizontal
Material Gehäuse : Stahlblech mit Epoxidbeschichtung
Material Flügelrad : Polyamid
Farbe : grau
Gewicht : 90 kg
Gewicht mit Verpackung : 106 kg
Nennweite : 800 mm
Breite : 910 mm
Höhe : 590 mm
Tiefe : 910 mm
Breite mit Verpackung : 1.140 mm
Höhe mit Verpackung : 740 mm
Tiefe mit Verpackung : 1.140 mm
Fördermitteltemperatur bei IMax : -10  C bis 50  C
PTC DIN 44082 : M 100
Verpackungseinheit : 1 Stück
Sortiment : C
GTIN (EAN) : 4012799731412
Technische Daten nach ErP im Best Efficiency Point
(BEP)
Gesamteffizienz e : 40,2 %
Messkategorie : C
Effizienzkategorie : statisch
Effizienzgrad N : 42,5
VSD erforderlich : nein
Herstellungsjahr : siehe Typenschild
Herstellername / Amtliche Registriernummer /
Niederlassungsort des Herstellers : Maico
Elektroapparate-Fabrik GmbH / Registergericht
Freiburg, HRB 601233 / Villingen-Schwenningen
Art.-Nr. : 0073.0141
PBEP / FördervolumenBEP / Pfs, BEP : 4,284 kW / 16.232
m3/h / 381,9 Pa
nBEP : 1.470 1/min
spezifisches Verhältnis : ca. 1
Informationen zur Zerlegung und Entsorgung : siehe
Montageanleitung
Informationen zu Einbau, Betrieb und Instandhaltung :
siehe Montageanleitung
Verwendete Gegenstände bei der Effizienz-Messung, die
nicht durch die Messkategorie beschrieben sind : -
IBEP : 7,75 A
SchallleistungspegelLWA7 : 92 dB(A)
Technische Daten nach ErP im Best Efficiency Point
(BEP)
Gesamteffizienz e : 40,2 %
Messkategorie : C
Effizienzkategorie : statisch
Effizienzgrad N : 42,5
VSD erforderlich : nein
Herstellungsjahr : siehe Typenschild
Herstellername / Amtliche Registriernummer /
Niederlassungsort des Herstellers : Maico
Elektroapparate-Fabrik GmbH / Registergericht
Freiburg, HRB 601233 / Villingen-Schwenningen
Art.-Nr. : 0073.0141
PBEP / FördervolumenBEP / Pfs, BEP : 4,284 kW / 16.232
m3/h / 381,9 Pa
nBEP : 1.470 1/min
spezifisches Verhältnis : ca. 1
Informationen zur Zerlegung und Entsorgung : siehe
Montageanleitung
Informationen zu Einbau, Betrieb und Instandhaltung :
siehe Montageanleitung
Verwendete Gegenstände bei der Effizienz-Messung, die
nicht durch die Messkategorie beschrieben sind : -
IBEP : 7,75 A
SchallleistungspegelLWA7 : 92 dB(A)
Hersteller: MAICO
DAR 80/4 4-2 Axial-Rohrventilator
Artikelnummer: 0073.0141
Menge: 1,000 Stck

**10.836 DAR 80/4 Axial-Rohrventilator Axial-Rohrventilator, DN 800, Drehstrom, Nennleistung 3 kW, Fördervolu**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 26.140 m3/h
Drehzahl : 1.440 1/min
Laufradtyp : axial
Drehzahlsteuerbar : +
Reversierbarkeit : -
Spannungsart : Drehstrom
Bemessungsspannung : 400 V
Netzfrequenz : 50 Hz
Nennleistung : 3.000 W
INenn : 6,39 A
Schutzart : IP 55
Wärmeklasse : F
Polumschaltbar : -
Einbauort : Rohr
Einbaulage : horizontal
Material Gehäuse : Stahlblech mit Epoxidbeschichtung
Material Flügelrad : Polyamid
Farbe : grau
Gewicht : 85 kg
Gewicht mit Verpackung : 106 kg
Nennweite : 800 mm
Breite : 910 mm
Höhe : 590 mm
Tiefe : 910 mm
Breite mit Verpackung : 1.140 mm
Höhe mit Verpackung : 740 mm
Tiefe mit Verpackung : 1.140 mm
Fördermitteltemperatur bei IMax : -10  C bis 50  C
PTC DIN 44082 : M 100
Verpackungseinheit : 1 Stück
Sortiment : C
GTIN (EAN) : 4012799731382
Technische Daten nach ErP im Best Efficiency Point
(BEP)
Gesamteffizienz e : 41,8 %
Messkategorie : C
Effizienzkategorie : statisch
Effizienzgrad N : 45,6
VSD erforderlich : nein
Herstellungsjahr : siehe Typenschild
Herstellername / Amtliche Registriernummer /
Niederlassungsort des Herstellers : Maico
Elektroapparate-Fabrik GmbH / Registergericht
Freiburg, HRB 601233 / Villingen-Schwenningen
Art.-Nr. : 0073.0138
PBEP / FördervolumenBEP / Pfs, BEP : 2,657 kW / 17.212
m3/h / 232,5 Pa
nBEP : 1.470 1/min
spezifisches Verhältnis : ca. 1
Informationen zur Zerlegung und Entsorgung : siehe
Montageanleitung
Informationen zu Einbau, Betrieb und Instandhaltung :
siehe Montageanleitung
Verwendete Gegenstände bei der Effizienz-Messung, die
nicht durch die Messkategorie beschrieben sind : -
IBEP : 6,39 A
SchallleistungspegelLWA7 : 89 dB(A)
Technische Daten nach ErP im Best Efficiency Point
(BEP)
Gesamteffizienz e : 41,8 %
Messkategorie : C
Effizienzkategorie : statisch
Effizienzgrad N : 45,6
VSD erforderlich : nein
Herstellungsjahr : siehe Typenschild
Herstellername / Amtliche Registriernummer /
Niederlassungsort des Herstellers : Maico
Elektroapparate-Fabrik GmbH / Registergericht
Freiburg, HRB 601233 / Villingen-Schwenningen
Art.-Nr. : 0073.0138
PBEP / FördervolumenBEP / Pfs, BEP : 2,657 kW / 17.212
m3/h / 232,5 Pa
nBEP : 1.470 1/min
spezifisches Verhältnis : ca. 1
Informationen zur Zerlegung und Entsorgung : siehe
Montageanleitung
Informationen zu Einbau, Betrieb und Instandhaltung :
siehe Montageanleitung
Verwendete Gegenstände bei der Effizienz-Messung, die
nicht durch die Messkategorie beschrieben sind : -
IBEP : 6,39 A
SchallleistungspegelLWA7 : 89 dB(A)
Hersteller: MAICO
DAR 80/4 3-1 Axial-Rohrventilator
Artikelnummer: 0073.0138
Menge: 1,000 Stck

**10.837 DAR 80/4 Axial-Rohrventilator Axial-Rohrventilator, DN 800, Drehstrom, Nennleistung 3 kW, Fördervolu**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 23.627 m3/h
Drehzahl : 1.440 1/min
Laufradtyp : axial
Drehzahlsteuerbar : +
Reversierbarkeit : -
Spannungsart : Drehstrom
Bemessungsspannung : 400 V
Netzfrequenz : 50 Hz
Nennleistung : 3.000 W
INenn : 6,39 A
Schutzart : IP 55
Wärmeklasse : F
Polumschaltbar : -
Einbauort : Rohr
Einbaulage : horizontal
Material Gehäuse : Stahlblech mit Epoxidbeschichtung
Material Flügelrad : Polyamid
Farbe : grau
Gewicht : 85 kg
Gewicht mit Verpackung : 101 kg
Nennweite : 800 mm
Breite : 910 mm
Höhe : 590 mm
Tiefe : 910 mm
Breite mit Verpackung : 1.140 mm
Höhe mit Verpackung : 740 mm
Tiefe mit Verpackung : 1.140 mm
Fördermitteltemperatur bei IMax : -10  C bis 50  C
PTC DIN 44082 : M 100
Verpackungseinheit : 1 Stück
Sortiment : C
GTIN (EAN) : 4012799731399
Technische Daten nach ErP im Best Efficiency Point
(BEP)
Gesamteffizienz e : 40,9 %
Messkategorie : C
Effizienzkategorie : statisch
Effizienzgrad N : 43,8
VSD erforderlich : nein
Herstellungsjahr : siehe Typenschild
Herstellername / Amtliche Registriernummer /
Niederlassungsort des Herstellers : Maico
Elektroapparate-Fabrik GmbH / Registergericht
Freiburg, HRB 601233 / Villingen-Schwenningen
Art.-Nr. : 0073.0139
PBEP / FördervolumenBEP / Pfs, BEP : 3,464 kW / 14.591
m3/h / 349,6 Pa
nBEP : 1.470 1/min
spezifisches Verhältnis : ca. 1
Informationen zur Zerlegung und Entsorgung : siehe
Montageanleitung
Informationen zu Einbau, Betrieb und Instandhaltung :
siehe Montageanleitung
Verwendete Gegenstände bei der Effizienz-Messung, die
nicht durch die Messkategorie beschrieben sind : -
IBEP : 6,39 A
SchallleistungspegelLWA7 : 94 dB(A)
Technische Daten nach ErP im Best Efficiency Point
(BEP)
Gesamteffizienz e : 40,9 %
Messkategorie : C
Effizienzkategorie : statisch
Effizienzgrad N : 43,8
VSD erforderlich : nein
Herstellungsjahr : siehe Typenschild
Herstellername / Amtliche Registriernummer /
Niederlassungsort des Herstellers : Maico
Elektroapparate-Fabrik GmbH / Registergericht
Freiburg, HRB 601233 / Villingen-Schwenningen
Art.-Nr. : 0073.0139
PBEP / FördervolumenBEP / Pfs, BEP : 3,464 kW / 14.591
m3/h / 349,6 Pa
nBEP : 1.470 1/min
spezifisches Verhältnis : ca. 1
Informationen zur Zerlegung und Entsorgung : siehe
Montageanleitung
Informationen zu Einbau, Betrieb und Instandhaltung :
siehe Montageanleitung
Verwendete Gegenstände bei der Effizienz-Messung, die
nicht durch die Messkategorie beschrieben sind : -
IBEP : 6,39 A
SchallleistungspegelLWA7 : 94 dB(A)
Hersteller: MAICO
DAR 80/4 3-2 Axial-Rohrventilator
Artikelnummer: 0073.0139
Menge: 1,000 Stck

**10.838 DAR 80/4 Axial-Rohrventilator Axial-Rohrventilator, DN 800, Drehstrom, Nennleistung 2,2 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 22.619 m3/h
Drehzahl : 1.440 1/min
Laufradtyp : axial
Drehzahlsteuerbar : +
Reversierbarkeit : -
Spannungsart : Drehstrom
Bemessungsspannung : 400 V
Netzfrequenz : 50 Hz
Nennleistung : 2.200 W
INenn : 4,8 A
Schutzart : IP 55
Wärmeklasse : F
Polumschaltbar : -
Einbauort : Rohr
Einbaulage : horizontal
Material Gehäuse : Stahlblech mit Epoxidbeschichtung
Material Flügelrad : Polyamid
Farbe : grau
Gewicht : 80 kg
Gewicht mit Verpackung : 101 kg
Nennweite : 800 mm
Breite : 910 mm
Höhe : 590 mm
Tiefe : 910 mm
Breite mit Verpackung : 1.140 mm
Höhe mit Verpackung : 740 mm
Tiefe mit Verpackung : 1.140 mm
Fördermitteltemperatur bei IMax : -10  C bis 50  C
PTC DIN 44082 : M 100
Verpackungseinheit : 1 Stück
Sortiment : C
GTIN (EAN) : 4012799731375
Technische Daten nach ErP im Best Efficiency Point
(BEP)
Gesamteffizienz e : 44,4 %
Messkategorie : C
Effizienzkategorie : statisch
Effizienzgrad N : 48,8
VSD erforderlich : nein
Herstellungsjahr : siehe Typenschild
Herstellername / Amtliche Registriernummer /
Niederlassungsort des Herstellers : Maico
Elektroapparate-Fabrik GmbH / Registergericht
Freiburg, HRB 601233 / Villingen-Schwenningen
Art.-Nr. : 0073.0137
PBEP / FördervolumenBEP / Pfs, BEP : 2,049 kW / 14.854
m3/h / 220,6 Pa
nBEP : 1.470 1/min
spezifisches Verhältnis : ca. 1
Informationen zur Zerlegung und Entsorgung : siehe
Montageanleitung
Informationen zu Einbau, Betrieb und Instandhaltung :
siehe Montageanleitung
Verwendete Gegenstände bei der Effizienz-Messung, die
nicht durch die Messkategorie beschrieben sind : -
IBEP : 4,8 A
SchallleistungspegelLWA7 : 94 dB(A)
Technische Daten nach ErP im Best Efficiency Point
(BEP)
Gesamteffizienz e : 44,4 %
Messkategorie : C
Effizienzkategorie : statisch
Effizienzgrad N : 48,8
VSD erforderlich : nein
Herstellungsjahr : siehe Typenschild
Herstellername / Amtliche Registriernummer /
Niederlassungsort des Herstellers : Maico
Elektroapparate-Fabrik GmbH / Registergericht
Freiburg, HRB 601233 / Villingen-Schwenningen
Art.-Nr. : 0073.0137
PBEP / FördervolumenBEP / Pfs, BEP : 2,049 kW / 14.854
m3/h / 220,6 Pa
nBEP : 1.470 1/min
spezifisches Verhältnis : ca. 1
Informationen zur Zerlegung und Entsorgung : siehe
Montageanleitung
Informationen zu Einbau, Betrieb und Instandhaltung :
siehe Montageanleitung
Verwendete Gegenstände bei der Effizienz-Messung, die
nicht durch die Messkategorie beschrieben sind : -
IBEP : 4,8 A
SchallleistungspegelLWA7 : 94 dB(A)
Hersteller: MAICO
DAR 80/4 2,2 Axial-Rohrventilator
Artikelnummer: 0073.0137
Menge: 1,000 Stck

**10.839 DAR 90/8 Axial-Rohrventilator Axial-Rohrventilator, DN 900, Drehstrom, Nennleistung 1,5 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 29.016 m3/h
Drehzahl : 720 1/min
Laufradtyp : axial
Drehzahlsteuerbar : +
Reversierbarkeit : -
Spannungsart : Drehstrom
Bemessungsspannung : 400 V
Netzfrequenz : 50 Hz
Nennleistung : 1.500 W
INenn : 4,21 A
Schutzart : IP 55
Wärmeklasse : F
Polumschaltbar : -
Einbauort : Rohr
Einbaulage : horizontal
Material Gehäuse : Stahlblech mit Epoxidbeschichtung
Material Flügelrad : Polyamid
Farbe : grau
Gewicht : 108 kg
Gewicht mit Verpackung : 124 kg
Nennweite : 900 mm
Breite : 1.030 mm
Höhe : 680 mm
Tiefe : 1.030 mm
Breite mit Verpackung : 1.140 mm
Höhe mit Verpackung : 830 mm
Tiefe mit Verpackung : 1.140 mm
Fördermitteltemperatur bei IMax : -10  C bis 50  C
PTC DIN 44082 : M 100
Verpackungseinheit : 1 Stück
Sortiment : C
GTIN (EAN) : 4012799731641
Technische Daten nach ErP im Best Efficiency Point
(BEP)
Gesamteffizienz e : 35,1 %
Messkategorie : C
Effizienzkategorie : statisch
Effizienzgrad N : 40
VSD erforderlich : nein
Herstellungsjahr : siehe Typenschild
Herstellername / Amtliche Registriernummer /
Niederlassungsort des Herstellers : Maico
Elektroapparate-Fabrik GmbH / Registergericht
Freiburg, HRB 601233 / Villingen-Schwenningen
Art.-Nr. : 0073.0164
PBEP / FördervolumenBEP / Pfs, BEP : 1,679 kW / 18.792
m3/h / 113 Pa
nBEP : 730 1/min
spezifisches Verhältnis : ca. 1
Informationen zur Zerlegung und Entsorgung : siehe
Montageanleitung
Informationen zu Einbau, Betrieb und Instandhaltung :
siehe Montageanleitung
Verwendete Gegenstände bei der Effizienz-Messung, die
nicht durch die Messkategorie beschrieben sind : -
IBEP : 4,21 A
SchallleistungspegelLWA7 : 82 dB(A)
Technische Daten nach ErP im Best Efficiency Point
(BEP)
Gesamteffizienz e : 35,1 %
Messkategorie : C
Effizienzkategorie : statisch
Effizienzgrad N : 40
VSD erforderlich : nein
Herstellungsjahr : siehe Typenschild
Herstellername / Amtliche Registriernummer /
Niederlassungsort des Herstellers : Maico
Elektroapparate-Fabrik GmbH / Registergericht
Freiburg, HRB 601233 / Villingen-Schwenningen
Art.-Nr. : 0073.0164
PBEP / FördervolumenBEP / Pfs, BEP : 1,679 kW / 18.792
m3/h / 113 Pa
nBEP : 730 1/min
spezifisches Verhältnis : ca. 1
Informationen zur Zerlegung und Entsorgung : siehe
Montageanleitung
Informationen zu Einbau, Betrieb und Instandhaltung :
siehe Montageanleitung
Verwendete Gegenstände bei der Effizienz-Messung, die
nicht durch die Messkategorie beschrieben sind : -
IBEP : 4,21 A
SchallleistungspegelLWA7 : 82 dB(A)
Hersteller: MAICO
DAR 90/8 1,5 Axial-Rohrventilator
Artikelnummer: 0073.0164
Menge: 1,000 Stck

**10.840 DAR 90/8 Axial-Rohrventilator Axial-Rohrventilator, DN 900, Drehstrom, Nennleistung 1,1 kW, 8-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 25.812 m3/h
Drehzahl : 720 1/min
Laufradtyp : axial
Drehzahlsteuerbar : +
Reversierbarkeit : -
Spannungsart : Drehstrom
Bemessungsspannung : 400 V
Netzfrequenz : 50 Hz
Nennleistung : 1.100 W
INenn : 3,38 A
Schutzart : IP 55
Wärmeklasse : F
Polumschaltbar : -
Einbauort : Rohr
Einbaulage : horizontal
Material Gehäuse : Stahlblech mit Epoxidbeschichtung
Material Flügelrad : Polyamid
Farbe : grau
Gewicht : 105 kg
Gewicht mit Verpackung : 121 kg
Nennweite : 900 mm
Breite : 1.030 mm
Höhe : 680 mm
Tiefe : 1.030 mm
Breite mit Verpackung : 1.140 mm
Höhe mit Verpackung : 830 mm
Tiefe mit Verpackung : 1.140 mm
Fördermitteltemperatur bei IMax : -10  C bis 50  C
PTC DIN 44082 : M 100
Verpackungseinheit : 1 Stück
Sortiment : C
GTIN (EAN) : 4012799731634
Technische Daten nach ErP im Best Efficiency Point
(BEP)
Gesamteffizienz e : 37,8 %
Messkategorie : C
Effizienzkategorie : statisch
Effizienzgrad N : 43,2
VSD erforderlich : nein
Herstellungsjahr : siehe Typenschild
Herstellername / Amtliche Registriernummer /
Niederlassungsort des Herstellers : Maico
Elektroapparate-Fabrik GmbH / Registergericht
Freiburg, HRB 601233 / Villingen-Schwenningen
Art.-Nr. : 0073.0163
PBEP / FördervolumenBEP / Pfs, BEP : 1,39 kW / 16.740
m3/h / 113 Pa
nBEP : 730 1/min
spezifisches Verhältnis : ca. 1
Informationen zur Zerlegung und Entsorgung : siehe
Montageanleitung
Informationen zu Einbau, Betrieb und Instandhaltung :
siehe Montageanleitung
Verwendete Gegenstände bei der Effizienz-Messung, die
nicht durch die Messkategorie beschrieben sind : -
IBEP : 3,38 A
SchallleistungspegelLWA7 : 80 dB(A)
Technische Daten nach ErP im Best Efficiency Point
(BEP)
Gesamteffizienz e : 37,8 %
Messkategorie : C
Effizienzkategorie : statisch
Effizienzgrad N : 43,2
VSD erforderlich : nein
Herstellungsjahr : siehe Typenschild
Herstellername / Amtliche Registriernummer /
Niederlassungsort des Herstellers : Maico
Elektroapparate-Fabrik GmbH / Registergericht
Freiburg, HRB 601233 / Villingen-Schwenningen
Art.-Nr. : 0073.0163
PBEP / FördervolumenBEP / Pfs, BEP : 1,39 kW / 16.740
m3/h / 113 Pa
nBEP : 730 1/min
spezifisches Verhältnis : ca. 1
Informationen zur Zerlegung und Entsorgung : siehe
Montageanleitung
Informationen zu Einbau, Betrieb und Instandhaltung :
siehe Montageanleitung
Verwendete Gegenstände bei der Effizienz-Messung, die
nicht durch die Messkategorie beschrieben sind : -
IBEP : 3,38 A
SchallleistungspegelLWA7 : 80 dB(A)
Hersteller: MAICO
DAR 90/8 1,1 Axial-Rohrventilator
Artikelnummer: 0073.0163
Menge: 1,000 Stck

**10.841 DAR 90/6 Axial-Rohrventilator Axial-Rohrventilator, DN 900, Drehstrom, Nennleistung 3,0 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 31.921 m3/h
Drehzahl : 960 1/min
Laufradtyp : axial
Drehzahlsteuerbar : +
Reversierbarkeit : -
Spannungsart : Drehstrom
Bemessungsspannung : 400 V
Netzfrequenz : 50 Hz
Nennleistung : 3.000 W
INenn : 6,95 A
Schutzart : IP 55
Wärmeklasse : F
Polumschaltbar : -
Einbauort : Rohr
Einbaulage : horizontal
Material Gehäuse : Stahlblech mit Epoxidbeschichtung
Material Flügelrad : Polyamid
Farbe : grau
Gewicht : 140 kg
Gewicht mit Verpackung : 156 kg
Nennweite : 900 mm
Breite : 1.030 mm
Höhe : 680 mm
Tiefe : 1.030 mm
Breite mit Verpackung : 1.140 mm
Höhe mit Verpackung : 830 mm
Tiefe mit Verpackung : 1.140 mm
Fördermitteltemperatur bei IMax : -10  C bis 50  C
PTC DIN 44082 : M 100
Verpackungseinheit : 1 Stück
Sortiment : C
GTIN (EAN) : 4012799731627
Technische Daten nach ErP im Best Efficiency Point
(BEP)
Gesamteffizienz e : 37,2 %
Messkategorie : C
Effizienzkategorie : statisch
Effizienzgrad N : 40,8
VSD erforderlich : nein
Herstellungsjahr : siehe Typenschild
Herstellername / Amtliche Registriernummer /
Niederlassungsort des Herstellers : Maico
Elektroapparate-Fabrik GmbH / Registergericht
Freiburg, HRB 601233 / Villingen-Schwenningen
Art.-Nr. : 0073.0162
PBEP / FördervolumenBEP / Pfs, BEP : 2,712 kW / 22.345
m3/h / 162,6 Pa
nBEP : 960 1/min
spezifisches Verhältnis : ca. 1
Informationen zur Zerlegung und Entsorgung : siehe
Montageanleitung
Informationen zu Einbau, Betrieb und Instandhaltung :
siehe Montageanleitung
Verwendete Gegenstände bei der Effizienz-Messung, die
nicht durch die Messkategorie beschrieben sind : -
IBEP : 6,95 A
SchallleistungspegelLWA7 : 86 dB(A)
Technische Daten nach ErP im Best Efficiency Point
(BEP)
Gesamteffizienz e : 37,2 %
Messkategorie : C
Effizienzkategorie : statisch
Effizienzgrad N : 40,8
VSD erforderlich : nein
Herstellungsjahr : siehe Typenschild
Herstellername / Amtliche Registriernummer /
Niederlassungsort des Herstellers : Maico
Elektroapparate-Fabrik GmbH / Registergericht
Freiburg, HRB 601233 / Villingen-Schwenningen
Art.-Nr. : 0073.0162
PBEP / FördervolumenBEP / Pfs, BEP : 2,712 kW / 22.345
m3/h / 162,6 Pa
nBEP : 960 1/min
spezifisches Verhältnis : ca. 1
Informationen zur Zerlegung und Entsorgung : siehe
Montageanleitung
Informationen zu Einbau, Betrieb und Instandhaltung :
siehe Montageanleitung
Verwendete Gegenstände bei der Effizienz-Messung, die
nicht durch die Messkategorie beschrieben sind : -
IBEP : 6,95 A
SchallleistungspegelLWA7 : 86 dB(A)
Hersteller: MAICO
DAR 90/6 3 Axial-Rohrventilator
Artikelnummer: 0073.0162
Menge: 1,000 Stck

**10.842 DAR 90/6 Axial-Rohrventilator Axial-Rohrventilator, DN 900, Drehstrom, Nennleistung 2,2 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 28.649 m3/h
Drehzahl : 960 1/min
Laufradtyp : axial
Drehzahlsteuerbar : +
Reversierbarkeit : -
Spannungsart : Drehstrom
Bemessungsspannung : 400 V
Netzfrequenz : 50 Hz
Nennleistung : 2.200 W
INenn : 5,45 A
Schutzart : IP 55
Wärmeklasse : F
Polumschaltbar : -
Einbauort : Rohr
Einbaulage : horizontal
Material Gehäuse : Stahlblech mit Epoxidbeschichtung
Material Flügelrad : Polyamid
Farbe : grau
Gewicht : 113 kg
Gewicht mit Verpackung : 129 kg
Nennweite : 900 mm
Breite : 1.030 mm
Höhe : 680 mm
Tiefe : 1.030 mm
Breite mit Verpackung : 1.140 mm
Höhe mit Verpackung : 830 mm
Tiefe mit Verpackung : 1.140 mm
Fördermitteltemperatur bei IMax : -10  C bis 50  C
PTC DIN 44082 : M 100
Verpackungseinheit : 1 Stück
Sortiment : C
GTIN (EAN) : 4012799731610
Technische Daten nach ErP im Best Efficiency Point
(BEP)
Gesamteffizienz e : 40,2 %
Messkategorie : C
Effizienzkategorie : statisch
Effizienzgrad N : 44,4
VSD erforderlich : nein
Herstellungsjahr : siehe Typenschild
Herstellername / Amtliche Registriernummer /
Niederlassungsort des Herstellers : Maico
Elektroapparate-Fabrik GmbH / Registergericht
Freiburg, HRB 601233 / Villingen-Schwenningen
Art.-Nr. : 0073.0161
PBEP / FördervolumenBEP / Pfs, BEP : 2,208 kW / 17.183
m3/h / 186,1 Pa
nBEP : 960 1/min
spezifisches Verhältnis : ca. 1
Informationen zur Zerlegung und Entsorgung : siehe
Montageanleitung
Informationen zu Einbau, Betrieb und Instandhaltung :
siehe Montageanleitung
Verwendete Gegenstände bei der Effizienz-Messung, die
nicht durch die Messkategorie beschrieben sind : -
IBEP : 5,45 A
SchallleistungspegelLWA7 : 86 dB(A)
Technische Daten nach ErP im Best Efficiency Point
(BEP)
Gesamteffizienz e : 40,2 %
Messkategorie : C
Effizienzkategorie : statisch
Effizienzgrad N : 44,4
VSD erforderlich : nein
Herstellungsjahr : siehe Typenschild
Herstellername / Amtliche Registriernummer /
Niederlassungsort des Herstellers : Maico
Elektroapparate-Fabrik GmbH / Registergericht
Freiburg, HRB 601233 / Villingen-Schwenningen
Art.-Nr. : 0073.0161
PBEP / FördervolumenBEP / Pfs, BEP : 2,208 kW / 17.183
m3/h / 186,1 Pa
nBEP : 960 1/min
spezifisches Verhältnis : ca. 1
Informationen zur Zerlegung und Entsorgung : siehe
Montageanleitung
Informationen zu Einbau, Betrieb und Instandhaltung :
siehe Montageanleitung
Verwendete Gegenstände bei der Effizienz-Messung, die
nicht durch die Messkategorie beschrieben sind : -
IBEP : 5,45 A
SchallleistungspegelLWA7 : 86 dB(A)
Hersteller: MAICO
DAR 90/6 2,2 Axial-Rohrventilator
Artikelnummer: 0073.0161
Menge: 1,000 Stck

**10.843 DAR 90/6 Axial-Rohrventilator Axial-Rohrventilator, DN 900, Drehstrom, Nennleistung 1,5 kW, Fördervo**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 25.229 m3/h
Drehzahl : 960 1/min
Laufradtyp : axial
Drehzahlsteuerbar : +
Reversierbarkeit : -
Spannungsart : Drehstrom
Bemessungsspannung : 400 V
Netzfrequenz : 50 Hz
Nennleistung : 1.500 W
INenn : 3,91 A
Schutzart : IP 55
Wärmeklasse : F
Polumschaltbar : -
Einbauort : Rohr
Einbaulage : horizontal
Material Gehäuse : Stahlblech mit Epoxidbeschichtung
Material Flügelrad : Polyamid
Farbe : grau
Gewicht : 100 kg
Gewicht mit Verpackung : 116 kg
Nennweite : 900 mm
Breite : 1.030 mm
Höhe : 680 mm
Tiefe : 1.030 mm
Breite mit Verpackung : 1.140 mm
Höhe mit Verpackung : 830 mm
Tiefe mit Verpackung : 1.140 mm
Fördermitteltemperatur bei IMax : -10  C bis 50  C
PTC DIN 44082 : M 100
Verpackungseinheit : 1 Stück
Sortiment : C
GTIN (EAN) : 4012799731603
Technische Daten nach ErP im Best Efficiency Point
(BEP)
Gesamteffizienz e : 36,4 %
Messkategorie : C
Effizienzkategorie : statisch
Effizienzgrad N : 41
VSD erforderlich : nein
Herstellungsjahr : siehe Typenschild
Herstellername / Amtliche Registriernummer /
Niederlassungsort des Herstellers : Maico
Elektroapparate-Fabrik GmbH / Registergericht
Freiburg, HRB 601233 / Villingen-Schwenningen
Art.-Nr. : 0073.0160
PBEP / FördervolumenBEP / Pfs, BEP : 1,904 kW / 16.603
m3/h / 150,4 Pa
nBEP : 960 1/min
spezifisches Verhältnis : ca. 1
Informationen zur Zerlegung und Entsorgung : siehe
Montageanleitung
Informationen zu Einbau, Betrieb und Instandhaltung :
siehe Montageanleitung
Verwendete Gegenstände bei der Effizienz-Messung, die
nicht durch die Messkategorie beschrieben sind : -
IBEP : 3,91 A
SchallleistungspegelLWA7 : 86 dB(A)
Technische Daten nach ErP im Best Efficiency Point
(BEP)
Gesamteffizienz e : 36,4 %
Messkategorie : C
Effizienzkategorie : statisch
Effizienzgrad N : 41
VSD erforderlich : nein
Herstellungsjahr : siehe Typenschild
Herstellername / Amtliche Registriernummer /
Niederlassungsort des Herstellers : Maico
Elektroapparate-Fabrik GmbH / Registergericht
Freiburg, HRB 601233 / Villingen-Schwenningen
Art.-Nr. : 0073.0160
PBEP / FördervolumenBEP / Pfs, BEP : 1,904 kW / 16.603
m3/h / 150,4 Pa
nBEP : 960 1/min
spezifisches Verhältnis : ca. 1
Informationen zur Zerlegung und Entsorgung : siehe
Montageanleitung
Informationen zu Einbau, Betrieb und Instandhaltung :
siehe Montageanleitung
Verwendete Gegenstände bei der Effizienz-Messung, die
nicht durch die Messkategorie beschrieben sind : -
IBEP : 3,91 A
SchallleistungspegelLWA7 : 86 dB(A)
Hersteller: MAICO
DAR 90/6 1,5-2 Axial-Rohrventilator
Artikelnummer: 0073.0160
Menge: 1,000 Stck

**10.844 DAR 90/6 Axial-Rohrventilator Axial-Rohrventilator, DN 900, Drehstrom, Nennleistung 1,5 kW, Fördervo**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 28.141 m3/h
Drehzahl : 960 1/min
Laufradtyp : axial
Drehzahlsteuerbar : +
Reversierbarkeit : -
Spannungsart : Drehstrom
Bemessungsspannung : 400 V
Netzfrequenz : 50 Hz
Nennleistung : 1.500 W
INenn : 3,91 A
Schutzart : IP 55
Wärmeklasse : F
Polumschaltbar : -
Einbauort : Rohr
Einbaulage : horizontal
Material Gehäuse : Stahlblech mit Epoxidbeschichtung
Material Flügelrad : Polyamid
Farbe : grau
Gewicht : 100 kg
Gewicht mit Verpackung : 116 kg
Nennweite : 900 mm
Breite : 1.030 mm
Höhe : 680 mm
Tiefe : 1.030 mm
Breite mit Verpackung : 1.140 mm
Höhe mit Verpackung : 830 mm
Tiefe mit Verpackung : 1.140 mm
Fördermitteltemperatur bei IMax : -10  C bis 50  C
PTC DIN 44082 : M 100
Verpackungseinheit : 1 Stück
Sortiment : C
GTIN (EAN) : 4012799731597
Technische Daten nach ErP im Best Efficiency Point
(BEP)
Gesamteffizienz e : 35,8 %
Messkategorie : C
Effizienzkategorie : statisch
Effizienzgrad N : 40,5
VSD erforderlich : nein
Herstellungsjahr : siehe Typenschild
Herstellername / Amtliche Registriernummer /
Niederlassungsort des Herstellers : Maico
Elektroapparate-Fabrik GmbH / Registergericht
Freiburg, HRB 601233 / Villingen-Schwenningen
Art.-Nr. : 0073.0159
PBEP / FördervolumenBEP / Pfs, BEP : 1,828 kW / 19.404
m3/h / 121,6 Pa
nBEP : 960 1/min
spezifisches Verhältnis : ca. 1
Informationen zur Zerlegung und Entsorgung : siehe
Montageanleitung
Informationen zu Einbau, Betrieb und Instandhaltung :
siehe Montageanleitung
Verwendete Gegenstände bei der Effizienz-Messung, die
nicht durch die Messkategorie beschrieben sind : -
IBEP : 3,91 A
SchallleistungspegelLWA7 : 87 dB(A)
Technische Daten nach ErP im Best Efficiency Point
(BEP)
Gesamteffizienz e : 35,8 %
Messkategorie : C
Effizienzkategorie : statisch
Effizienzgrad N : 40,5
VSD erforderlich : nein
Herstellungsjahr : siehe Typenschild
Herstellername / Amtliche Registriernummer /
Niederlassungsort des Herstellers : Maico
Elektroapparate-Fabrik GmbH / Registergericht
Freiburg, HRB 601233 / Villingen-Schwenningen
Art.-Nr. : 0073.0159
PBEP / FördervolumenBEP / Pfs, BEP : 1,828 kW / 19.404
m3/h / 121,6 Pa
nBEP : 960 1/min
spezifisches Verhältnis : ca. 1
Informationen zur Zerlegung und Entsorgung : siehe
Montageanleitung
Informationen zu Einbau, Betrieb und Instandhaltung :
siehe Montageanleitung
Verwendete Gegenstände bei der Effizienz-Messung, die
nicht durch die Messkategorie beschrieben sind : -
IBEP : 3,91 A
SchallleistungspegelLWA7 : 87 dB(A)
Hersteller: MAICO
DAR 90/6 1,5-1 Axial-Rohrventilator
Artikelnummer: 0073.0159
Menge: 1,000 Stck

**10.845 DAR 90/6 Axial-Rohrventilator Axial-Rohrventilator, DN 900, Drehstrom, Nennleistung 1,1 kW, 6-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 23.231 m3/h
Drehzahl : 960 1/min
Laufradtyp : axial
Drehzahlsteuerbar : +
Reversierbarkeit : -
Spannungsart : Drehstrom
Bemessungsspannung : 400 V
Netzfrequenz : 50 Hz
Nennleistung : 1.100 W
INenn : 2,74 A
Schutzart : IP 55
Wärmeklasse : F
Polumschaltbar : -
Einbauort : Rohr
Einbaulage : horizontal
Material Gehäuse : Stahlblech mit Epoxidbeschichtung
Material Flügelrad : Polyamid
Farbe : grau
Gewicht : 97 kg
Gewicht mit Verpackung : 113 kg
Nennweite : 900 mm
Breite : 1.030 mm
Höhe : 680 mm
Tiefe : 1.030 mm
Breite mit Verpackung : 1.140 mm
Höhe mit Verpackung : 830 mm
Tiefe mit Verpackung : 1.140 mm
Fördermitteltemperatur bei IMax : -10  C bis 50  C
PTC DIN 44082 : M 100
Verpackungseinheit : 1 Stück
Sortiment : C
GTIN (EAN) : 4012799731580
Technische Daten nach ErP im Best Efficiency Point
(BEP)
Gesamteffizienz e : 37,5 %
Messkategorie : C
Effizienzkategorie : statisch
Effizienzgrad N : 43,4
VSD erforderlich : nein
Herstellungsjahr : siehe Typenschild
Herstellername / Amtliche Registriernummer /
Niederlassungsort des Herstellers : Maico
Elektroapparate-Fabrik GmbH / Registergericht
Freiburg, HRB 601233 / Villingen-Schwenningen
Art.-Nr. : 0073.0158
PBEP / FördervolumenBEP / Pfs, BEP : 1,191 kW / 14.396
m3/h / 111,7 Pa
nBEP : 960 1/min
spezifisches Verhältnis : ca. 1
Informationen zur Zerlegung und Entsorgung : siehe
Montageanleitung
Informationen zu Einbau, Betrieb und Instandhaltung :
siehe Montageanleitung
Verwendete Gegenstände bei der Effizienz-Messung, die
nicht durch die Messkategorie beschrieben sind : -
IBEP : 2,74 A
SchallleistungspegelLWA7 : 84 dB(A)
Technische Daten nach ErP im Best Efficiency Point
(BEP)
Gesamteffizienz e : 37,5 %
Messkategorie : C
Effizienzkategorie : statisch
Effizienzgrad N : 43,4
VSD erforderlich : nein
Herstellungsjahr : siehe Typenschild
Herstellername / Amtliche Registriernummer /
Niederlassungsort des Herstellers : Maico
Elektroapparate-Fabrik GmbH / Registergericht
Freiburg, HRB 601233 / Villingen-Schwenningen
Art.-Nr. : 0073.0158
PBEP / FördervolumenBEP / Pfs, BEP : 1,191 kW / 14.396
m3/h / 111,7 Pa
nBEP : 960 1/min
spezifisches Verhältnis : ca. 1
Informationen zur Zerlegung und Entsorgung : siehe
Montageanleitung
Informationen zu Einbau, Betrieb und Instandhaltung :
siehe Montageanleitung
Verwendete Gegenstände bei der Effizienz-Messung, die
nicht durch die Messkategorie beschrieben sind : -
IBEP : 2,74 A
SchallleistungspegelLWA7 : 84 dB(A)
Hersteller: MAICO
DAR 90/6 1,1 Axial-Rohrventilator
Artikelnummer: 0073.0158
Menge: 1,000 Stck

**10.846 DAR 90/6 Axial-Rohrventilator Axial-Rohrventilator, DN 900, Drehstrom, Nennleistung 0,75 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 19.649 m3/h
Drehzahl : 960 1/min
Laufradtyp : axial
Drehzahlsteuerbar : +
Reversierbarkeit : -
Spannungsart : Drehstrom
Bemessungsspannung : 400 V
Netzfrequenz : 50 Hz
Nennleistung : 750 W
INenn : 2,01 A
Schutzart : IP 55
Wärmeklasse : F
Polumschaltbar : -
Einbauort : Rohr
Einbaulage : horizontal
Material Gehäuse : Stahlblech mit Epoxidbeschichtung
Material Flügelrad : Polyamid
Farbe : grau
Gewicht : 95 kg
Gewicht mit Verpackung : 111 kg
Nennweite : 900 mm
Breite : 1.030 mm
Höhe : 680 mm
Tiefe : 1.030 mm
Breite mit Verpackung : 1.140 mm
Höhe mit Verpackung : 830 mm
Tiefe mit Verpackung : 1.140 mm
Fördermitteltemperatur bei IMax : -10  C bis 50  C
PTC DIN 44082 : M 100
Verpackungseinheit : 1 Stück
Sortiment : C
GTIN (EAN) : 4012799731573
Technische Daten nach ErP im Best Efficiency Point
(BEP)
Gesamteffizienz e : 37,9 %
Messkategorie : C
Effizienzkategorie : statisch
Effizienzgrad N : 44,6
VSD erforderlich : nein
Herstellungsjahr : siehe Typenschild
Herstellername / Amtliche Registriernummer /
Niederlassungsort des Herstellers : Maico
Elektroapparate-Fabrik GmbH / Registergericht
Freiburg, HRB 601233 / Villingen-Schwenningen
Art.-Nr. : 0073.0157
PBEP / FördervolumenBEP / Pfs, BEP : 0,879 kW / 12.258
m3/h / 97,8 Pa
nBEP : 960 1/min
spezifisches Verhältnis : ca. 1
Informationen zur Zerlegung und Entsorgung : siehe
Montageanleitung
Informationen zu Einbau, Betrieb und Instandhaltung :
siehe Montageanleitung
Verwendete Gegenstände bei der Effizienz-Messung, die
nicht durch die Messkategorie beschrieben sind : -
IBEP : 2,01 A
SchallleistungspegelLWA7 : 86 dB(A)
Technische Daten nach ErP im Best Efficiency Point
(BEP)
Gesamteffizienz e : 37,9 %
Messkategorie : C
Effizienzkategorie : statisch
Effizienzgrad N : 44,6
VSD erforderlich : nein
Herstellungsjahr : siehe Typenschild
Herstellername / Amtliche Registriernummer /
Niederlassungsort des Herstellers : Maico
Elektroapparate-Fabrik GmbH / Registergericht
Freiburg, HRB 601233 / Villingen-Schwenningen
Art.-Nr. : 0073.0157
PBEP / FördervolumenBEP / Pfs, BEP : 0,879 kW / 12.258
m3/h / 97,8 Pa
nBEP : 960 1/min
spezifisches Verhältnis : ca. 1
Informationen zur Zerlegung und Entsorgung : siehe
Montageanleitung
Informationen zu Einbau, Betrieb und Instandhaltung :
siehe Montageanleitung
Verwendete Gegenstände bei der Effizienz-Messung, die
nicht durch die Messkategorie beschrieben sind : -
IBEP : 2,01 A
SchallleistungspegelLWA7 : 86 dB(A)
Hersteller: MAICO
DAR 90/6 0,75 Axial-Rohrventilator
Artikelnummer: 0073.0157
Menge: 1,000 Stck

**10.847 DAR 90/4 Axial-Rohrventilator Axial-Rohrventilator, DN 900, Drehstrom, Nennleistung 9,2 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 50.000 m3/h
Drehzahl : 1.440 1/min
Laufradtyp : axial
Drehzahlsteuerbar : +
Reversierbarkeit : -
Spannungsart : Drehstrom
Bemessungsspannung : 400 V
Netzfrequenz : 50 Hz
Nennleistung : 9.200 W
INenn : 16,71 A
Schutzart : IP 55
Wärmeklasse : F
Polumschaltbar : -
Einbauort : Rohr
Einbaulage : horizontal
Material Gehäuse : Stahlblech mit Epoxidbeschichtung
Material Flügelrad : Polyamid
Farbe : grau
Gewicht : 170 kg
Gewicht mit Verpackung : 186 kg
Nennweite : 900 mm
Breite : 1.030 mm
Höhe : 680 mm
Tiefe : 1.030 mm
Breite mit Verpackung : 1.140 mm
Höhe mit Verpackung : 830 mm
Tiefe mit Verpackung : 1.140 mm
Fördermitteltemperatur bei IMax : -10  C bis 50  C
PTC DIN 44082 : M 100
Verpackungseinheit : 1 Stück
Sortiment : C
GTIN (EAN) : 4012799731566
Technische Daten nach ErP im Best Efficiency Point
(BEP)
Gesamteffizienz e : 39,9 %
Messkategorie : C
Effizienzkategorie : statisch
Effizienzgrad N : 40,2
VSD erforderlich : nein
Herstellungsjahr : siehe Typenschild
Herstellername / Amtliche Registriernummer /
Niederlassungsort des Herstellers : Maico
Elektroapparate-Fabrik GmbH / Registergericht
Freiburg, HRB 601233 / Villingen-Schwenningen
Art.-Nr. : 0073.0156
PBEP / FördervolumenBEP / Pfs, BEP : 8,816 kW / 33.870
m3/h / 373,4 Pa
nBEP : 1.420 1/min
spezifisches Verhältnis : ca. 1
Informationen zur Zerlegung und Entsorgung : siehe
Montageanleitung
Informationen zu Einbau, Betrieb und Instandhaltung :
siehe Montageanleitung
Verwendete Gegenstände bei der Effizienz-Messung, die
nicht durch die Messkategorie beschrieben sind : -
IBEP : 16,71 A
SchallleistungspegelLWA7 : 94 dB(A)
Technische Daten nach ErP im Best Efficiency Point
(BEP)
Gesamteffizienz e : 39,9 %
Messkategorie : C
Effizienzkategorie : statisch
Effizienzgrad N : 40,2
VSD erforderlich : nein
Herstellungsjahr : siehe Typenschild
Herstellername / Amtliche Registriernummer /
Niederlassungsort des Herstellers : Maico
Elektroapparate-Fabrik GmbH / Registergericht
Freiburg, HRB 601233 / Villingen-Schwenningen
Art.-Nr. : 0073.0156
PBEP / FördervolumenBEP / Pfs, BEP : 8,816 kW / 33.870
m3/h / 373,4 Pa
nBEP : 1.420 1/min
spezifisches Verhältnis : ca. 1
Informationen zur Zerlegung und Entsorgung : siehe
Montageanleitung
Informationen zu Einbau, Betrieb und Instandhaltung :
siehe Montageanleitung
Verwendete Gegenstände bei der Effizienz-Messung, die
nicht durch die Messkategorie beschrieben sind : -
IBEP : 16,71 A
SchallleistungspegelLWA7 : 94 dB(A)
Hersteller: MAICO
DAR 90/4 9,2 Axial-Rohrventilator
Artikelnummer: 0073.0156
Menge: 1,000 Stck

**10.848 DAR 90/4 Axial-Rohrventilator Axial-Rohrventilator, DN 900, Drehstrom, Nennleistung 7,5 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 39.500 m3/h
Drehzahl : 1.440 1/min
Laufradtyp : axial
Drehzahlsteuerbar : +
Reversierbarkeit : -
Spannungsart : Drehstrom
Bemessungsspannung : 400 V
Netzfrequenz : 50 Hz
Nennleistung : 7.500 W
INenn : 14,38 A
Schutzart : IP 55
Wärmeklasse : F
Polumschaltbar : -
Einbauort : Rohr
Einbaulage : horizontal
Material Gehäuse : Stahlblech mit Epoxidbeschichtung
Material Flügelrad : Polyamid
Farbe : grau
Gewicht : 160 kg
Gewicht mit Verpackung : 176 kg
Nennweite : 900 mm
Breite : 1.030 mm
Höhe : 680 mm
Tiefe : 1.030 mm
Breite mit Verpackung : 1.140 mm
Höhe mit Verpackung : 830 mm
Tiefe mit Verpackung : 1.140 mm
Fördermitteltemperatur bei IMax : -10  C bis 50  C
PTC DIN 44082 : M 100
Verpackungseinheit : 1 Stück
Sortiment : C
GTIN (EAN) : 4012799731559
Technische Daten nach ErP im Best Efficiency Point
(BEP)
Gesamteffizienz e : 40,6 %
Messkategorie : C
Effizienzkategorie : statisch
Effizienzgrad N : 42
VSD erforderlich : nein
Herstellungsjahr : siehe Typenschild
Herstellername / Amtliche Registriernummer /
Niederlassungsort des Herstellers : Maico
Elektroapparate-Fabrik GmbH / Registergericht
Freiburg, HRB 601233 / Villingen-Schwenningen
Art.-Nr. : 0073.0155
PBEP / FördervolumenBEP / Pfs, BEP : 6,036 kW / 24.960
m3/h / 353,6 Pa
nBEP : 1.420 1/min
spezifisches Verhältnis : ca. 1
Informationen zur Zerlegung und Entsorgung : siehe
Montageanleitung
Informationen zu Einbau, Betrieb und Instandhaltung :
siehe Montageanleitung
Verwendete Gegenstände bei der Effizienz-Messung, die
nicht durch die Messkategorie beschrieben sind : -
IBEP : 14,38 A
SchallleistungspegelLWA7 : 95 dB(A)
Technische Daten nach ErP im Best Efficiency Point
(BEP)
Gesamteffizienz e : 40,6 %
Messkategorie : C
Effizienzkategorie : statisch
Effizienzgrad N : 42
VSD erforderlich : nein
Herstellungsjahr : siehe Typenschild
Herstellername / Amtliche Registriernummer /
Niederlassungsort des Herstellers : Maico
Elektroapparate-Fabrik GmbH / Registergericht
Freiburg, HRB 601233 / Villingen-Schwenningen
Art.-Nr. : 0073.0155
PBEP / FördervolumenBEP / Pfs, BEP : 6,036 kW / 24.960
m3/h / 353,6 Pa
nBEP : 1.420 1/min
spezifisches Verhältnis : ca. 1
Informationen zur Zerlegung und Entsorgung : siehe
Montageanleitung
Informationen zu Einbau, Betrieb und Instandhaltung :
siehe Montageanleitung
Verwendete Gegenstände bei der Effizienz-Messung, die
nicht durch die Messkategorie beschrieben sind : -
IBEP : 14,38 A
SchallleistungspegelLWA7 : 95 dB(A)
Hersteller: MAICO
DAR 90/4 7,5 Axial-Rohrventilator
Artikelnummer: 0073.0155
Menge: 1,000 Stck

**10.849 DAR 90/4 Axial-Rohrventilator Axial-Rohrventilator, DN 900, Drehstrom, Nennleistung 5,5 kW, Fördervo**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 41.839 m3/h
Drehzahl : 1.440 1/min
Laufradtyp : axial
Drehzahlsteuerbar : +
Reversierbarkeit : -
Spannungsart : Drehstrom
Bemessungsspannung : 400 V
Netzfrequenz : 50 Hz
Nennleistung : 5.500 W
INenn : 10,74 A
Schutzart : IP 55
Wärmeklasse : F
Polumschaltbar : -
Einbauort : Rohr
Einbaulage : horizontal
Material Gehäuse : Stahlblech mit Epoxidbeschichtung
Material Flügelrad : Polyamid
Farbe : grau
Gewicht : 150 kg
Gewicht mit Verpackung : 156 kg
Nennweite : 900 mm
Breite : 1.030 mm
Höhe : 680 mm
Tiefe : 1.030 mm
Breite mit Verpackung : 1.140 mm
Höhe mit Verpackung : 830 mm
Tiefe mit Verpackung : 1.140 mm
Fördermitteltemperatur bei IMax : -10  C bis 50  C
PTC DIN 44082 : M 100
Verpackungseinheit : 1 Stück
Sortiment : C
GTIN (EAN) : 4012799731535
Technische Daten nach ErP im Best Efficiency Point
(BEP)
Gesamteffizienz e : 41,8 %
Messkategorie : C
Effizienzkategorie : statisch
Effizienzgrad N : 43,7
VSD erforderlich : nein
Herstellungsjahr : siehe Typenschild
Herstellername / Amtliche Registriernummer /
Niederlassungsort des Herstellers : Maico
Elektroapparate-Fabrik GmbH / Registergericht
Freiburg, HRB 601233 / Villingen-Schwenningen
Art.-Nr. : 0073.0153
PBEP / FördervolumenBEP / Pfs, BEP : 5,056 kW / 25.110
m3/h / 303 Pa
nBEP : 1.420 1/min
spezifisches Verhältnis : ca. 1
Informationen zur Zerlegung und Entsorgung : siehe
Montageanleitung
Informationen zu Einbau, Betrieb und Instandhaltung :
siehe Montageanleitung
Verwendete Gegenstände bei der Effizienz-Messung, die
nicht durch die Messkategorie beschrieben sind : -
IBEP : 10,74 A
SchallleistungspegelLWA7 : 94 dB(A)
Technische Daten nach ErP im Best Efficiency Point
(BEP)
Gesamteffizienz e : 41,8 %
Messkategorie : C
Effizienzkategorie : statisch
Effizienzgrad N : 43,7
VSD erforderlich : nein
Herstellungsjahr : siehe Typenschild
Herstellername / Amtliche Registriernummer /
Niederlassungsort des Herstellers : Maico
Elektroapparate-Fabrik GmbH / Registergericht
Freiburg, HRB 601233 / Villingen-Schwenningen
Art.-Nr. : 0073.0153
PBEP / FördervolumenBEP / Pfs, BEP : 5,056 kW / 25.110
m3/h / 303 Pa
nBEP : 1.420 1/min
spezifisches Verhältnis : ca. 1
Informationen zur Zerlegung und Entsorgung : siehe
Montageanleitung
Informationen zu Einbau, Betrieb und Instandhaltung :
siehe Montageanleitung
Verwendete Gegenstände bei der Effizienz-Messung, die
nicht durch die Messkategorie beschrieben sind : -
IBEP : 10,74 A
SchallleistungspegelLWA7 : 94 dB(A)
Hersteller: MAICO
DAR 90/4 5,5-1 Axial-Rohrventilator
Artikelnummer: 0073.0153
Menge: 1,000 Stck

**10.850 DAR 90/4 Axial-Rohrventilator Axial-Rohrventilator, DN 900, Drehstrom, Nennleistung 5,5 kW, Fördervo**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 33.000 m3/h
Drehzahl : 1.440 1/min
Laufradtyp : axial
Drehzahlsteuerbar : +
Reversierbarkeit : -
Spannungsart : Drehstrom
Bemessungsspannung : 400 V
Netzfrequenz : 50 Hz
Nennleistung : 5.500 W
INenn : 10,74 A
Schutzart : IP 55
Wärmeklasse : F
Polumschaltbar : -
Einbauort : Rohr
Einbaulage : horizontal
Material Gehäuse : Stahlblech mit Epoxidbeschichtung
Material Flügelrad : Polyamid
Farbe : grau
Gewicht : 150 kg
Gewicht mit Verpackung : 156 kg
Nennweite : 900 mm
Breite : 1.030 mm
Höhe : 680 mm
Tiefe : 1.030 mm
Breite mit Verpackung : 1.140 mm
Höhe mit Verpackung : 830 mm
Tiefe mit Verpackung : 1.140 mm
Fördermitteltemperatur bei IMax : -10  C bis 50  C
PTC DIN 44082 : M 100
Verpackungseinheit : 1 Stück
Sortiment : C
GTIN (EAN) : 4012799731542
Technische Daten nach ErP im Best Efficiency Point
(BEP)
Gesamteffizienz e : 36,6 %
Messkategorie : C
Effizienzkategorie : statisch
Effizienzgrad N : 40
VSD erforderlich : nein
Herstellungsjahr : siehe Typenschild
Herstellername / Amtliche Registriernummer /
Niederlassungsort des Herstellers : Maico
Elektroapparate-Fabrik GmbH / Registergericht
Freiburg, HRB 601233 / Villingen-Schwenningen
Art.-Nr. : 0073.0154
PBEP / FördervolumenBEP / Pfs, BEP : 4,985 kW / 19.822
m3/h / 381,9 Pa
nBEP : 1.420 1/min
spezifisches Verhältnis : ca. 1
Informationen zur Zerlegung und Entsorgung : siehe
Montageanleitung
Informationen zu Einbau, Betrieb und Instandhaltung :
siehe Montageanleitung
Verwendete Gegenstände bei der Effizienz-Messung, die
nicht durch die Messkategorie beschrieben sind : -
IBEP : 10,74 A
SchallleistungspegelLWA7 : 95 dB(A)
Technische Daten nach ErP im Best Efficiency Point
(BEP)
Gesamteffizienz e : 36,6 %
Messkategorie : C
Effizienzkategorie : statisch
Effizienzgrad N : 40
VSD erforderlich : nein
Herstellungsjahr : siehe Typenschild
Herstellername / Amtliche Registriernummer /
Niederlassungsort des Herstellers : Maico
Elektroapparate-Fabrik GmbH / Registergericht
Freiburg, HRB 601233 / Villingen-Schwenningen
Art.-Nr. : 0073.0154
PBEP / FördervolumenBEP / Pfs, BEP : 4,985 kW / 19.822
m3/h / 381,9 Pa
nBEP : 1.420 1/min
spezifisches Verhältnis : ca. 1
Informationen zur Zerlegung und Entsorgung : siehe
Montageanleitung
Informationen zu Einbau, Betrieb und Instandhaltung :
siehe Montageanleitung
Verwendete Gegenstände bei der Effizienz-Messung, die
nicht durch die Messkategorie beschrieben sind : -
IBEP : 10,74 A
SchallleistungspegelLWA7 : 95 dB(A)
Hersteller: MAICO
DAR 90/4 5,5-2 Axial-Rohrventilator
Artikelnummer: 0073.0154
Menge: 1,000 Stck

**10.851 DAR 90/4 Axial-Rohrventilator Axial-Rohrventilator, DN 900, Drehstrom, Nennleistung 4 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 35.230 m3/h
Drehzahl : 1.440 1/min
Laufradtyp : axial
Drehzahlsteuerbar : +
Reversierbarkeit : -
Spannungsart : Drehstrom
Bemessungsspannung : 400 V
Netzfrequenz : 50 Hz
Nennleistung : 4.000 W
INenn : 7,75 A
Schutzart : IP 55
Wärmeklasse : F
Polumschaltbar : -
Einbauort : Rohr
Einbaulage : horizontal
Material Gehäuse : Stahlblech mit Epoxidbeschichtung
Material Flügelrad : Polyamid
Farbe : grau
Gewicht : 116 kg
Gewicht mit Verpackung : 132 kg
Nennweite : 900 mm
Breite : 1.030 mm
Höhe : 680 mm
Tiefe : 1.030 mm
Breite mit Verpackung : 1.140 mm
Höhe mit Verpackung : 830 mm
Tiefe mit Verpackung : 1.140 mm
Fördermitteltemperatur bei IMax : -10  C bis 50  C
PTC DIN 44082 : M 100
Verpackungseinheit : 1 Stück
Sortiment : C
GTIN (EAN) : 4012799731528
Technische Daten nach ErP im Best Efficiency Point
(BEP)
Gesamteffizienz e : 41,6 %
Messkategorie : C
Effizienzkategorie : statisch
Effizienzgrad N : 44,2
VSD erforderlich : nein
Herstellungsjahr : siehe Typenschild
Herstellername / Amtliche Registriernummer /
Niederlassungsort des Herstellers : Maico
Elektroapparate-Fabrik GmbH / Registergericht
Freiburg, HRB 601233 / Villingen-Schwenningen
Art.-Nr. : 0073.0152
PBEP / FördervolumenBEP / Pfs, BEP : 3,97 kW / 22.259
m3/h / 267,4 Pa
nBEP : 1.420 1/min
spezifisches Verhältnis : ca. 1
Informationen zur Zerlegung und Entsorgung : siehe
Montageanleitung
Informationen zu Einbau, Betrieb und Instandhaltung :
siehe Montageanleitung
Verwendete Gegenstände bei der Effizienz-Messung, die
nicht durch die Messkategorie beschrieben sind : -
IBEP : 7,75 A
pf, BEP : 95 Pa
SchallleistungspegelLWA7 : 92 dB(A)
Technische Daten nach ErP im Best Efficiency Point
(BEP)
Gesamteffizienz e : 41,6 %
Messkategorie : C
Effizienzkategorie : statisch
Effizienzgrad N : 44,2
VSD erforderlich : nein
Herstellungsjahr : siehe Typenschild
Herstellername / Amtliche Registriernummer /
Niederlassungsort des Herstellers : Maico
Elektroapparate-Fabrik GmbH / Registergericht
Freiburg, HRB 601233 / Villingen-Schwenningen
Art.-Nr. : 0073.0152
PBEP / FördervolumenBEP / Pfs, BEP : 3,97 kW / 22.259
m3/h / 267,4 Pa
nBEP : 1.420 1/min
spezifisches Verhältnis : ca. 1
Informationen zur Zerlegung und Entsorgung : siehe
Montageanleitung
Informationen zu Einbau, Betrieb und Instandhaltung :
siehe Montageanleitung
Verwendete Gegenstände bei der Effizienz-Messung, die
nicht durch die Messkategorie beschrieben sind : -
IBEP : 7,75 A
pf, BEP : 95 Pa
SchallleistungspegelLWA7 : 92 dB(A)
Hersteller: MAICO
DAR 90/4 4 Axial-Rohrventilator
Artikelnummer: 0073.0152
Menge: 1,000 Stck

**10.852 DAR 90/4 Axial-Rohrventilator Axial-Rohrventilator, DN 900, Drehstrom, Nennleistung 3 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 30.121 m3/h
Drehzahl : 1.440 1/min
Laufradtyp : axial
Drehzahlsteuerbar : +
Reversierbarkeit : -
Spannungsart : Drehstrom
Bemessungsspannung : 400 V
Netzfrequenz : 50 Hz
Nennleistung : 3.000 W
INenn : 6,39 A
Schutzart : IP 55
Wärmeklasse : F
Polumschaltbar : -
Einbauort : Rohr
Einbaulage : horizontal
Material Gehäuse : Stahlblech mit Epoxidbeschichtung
Material Flügelrad : Polyamid
Farbe : grau
Gewicht : 110 kg
Gewicht mit Verpackung : 126 kg
Nennweite : 900 mm
Breite : 1.030 mm
Höhe : 680 mm
Tiefe : 1.030 mm
Breite mit Verpackung : 1.140 mm
Höhe mit Verpackung : 830 mm
Tiefe mit Verpackung : 1.140 mm
Fördermitteltemperatur bei IMax : -10  C bis 50  C
PTC DIN 44082 : M 100
Verpackungseinheit : 1 Stück
Sortiment : C
GTIN (EAN) : 4012799731511
Technische Daten nach ErP im Best Efficiency Point
(BEP)
Gesamteffizienz e : 42,4 %
Messkategorie : C
Effizienzkategorie : statisch
Effizienzgrad N : 46
VSD erforderlich : nein
Herstellungsjahr : siehe Typenschild
Herstellername / Amtliche Registriernummer /
Niederlassungsort des Herstellers : Maico
Elektroapparate-Fabrik GmbH / Registergericht
Freiburg, HRB 601233 / Villingen-Schwenningen
Art.-Nr. : 0073.0151
PBEP / FördervolumenBEP / Pfs, BEP : 2,708 kW / 16.355
m3/h / 252,6 Pa
nBEP : 1.420 1/min
spezifisches Verhältnis : ca. 1
Informationen zur Zerlegung und Entsorgung : siehe
Montageanleitung
Informationen zu Einbau, Betrieb und Instandhaltung :
siehe Montageanleitung
Verwendete Gegenstände bei der Effizienz-Messung, die
nicht durch die Messkategorie beschrieben sind : -
IBEP : 6,39 A
SchallleistungspegelLWA7 : 93 dB(A)
Technische Daten nach ErP im Best Efficiency Point
(BEP)
Gesamteffizienz e : 42,4 %
Messkategorie : C
Effizienzkategorie : statisch
Effizienzgrad N : 46
VSD erforderlich : nein
Herstellungsjahr : siehe Typenschild
Herstellername / Amtliche Registriernummer /
Niederlassungsort des Herstellers : Maico
Elektroapparate-Fabrik GmbH / Registergericht
Freiburg, HRB 601233 / Villingen-Schwenningen
Art.-Nr. : 0073.0151
PBEP / FördervolumenBEP / Pfs, BEP : 2,708 kW / 16.355
m3/h / 252,6 Pa
nBEP : 1.420 1/min
spezifisches Verhältnis : ca. 1
Informationen zur Zerlegung und Entsorgung : siehe
Montageanleitung
Informationen zu Einbau, Betrieb und Instandhaltung :
siehe Montageanleitung
Verwendete Gegenstände bei der Effizienz-Messung, die
nicht durch die Messkategorie beschrieben sind : -
IBEP : 6,39 A
SchallleistungspegelLWA7 : 93 dB(A)
Hersteller: MAICO
DAR 90/4 3 Axial-Rohrventilator
Artikelnummer: 0073.0151
Menge: 1,000 Stck

**10.853 DAR 100/ Axial-Rohrventilator Axial-Rohrventilator, DN 1000, Drehstrom, Nennleistung 2,2 kW, 8-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 34.999 m3/h
Drehzahl : 720 1/min
Laufradtyp : axial
Drehzahlsteuerbar : +
Reversierbarkeit : -
Spannungsart : Drehstrom
Bemessungsspannung : 400 V
Netzfrequenz : 50 Hz
Nennleistung : 2.200 W
INenn : 5,54 A
Schutzart : IP 55
Wärmeklasse : F
Polumschaltbar : -
Einbauort : Rohr
Einbaulage : horizontal
Material Gehäuse : Stahlblech mit Epoxidbeschichtung
Material Flügelrad : Polyamid
Farbe : grau
Gewicht : 132 kg
Gewicht mit Verpackung : 148 kg
Nennweite : 1.000 mm
Breite : 1.130 mm
Höhe : 750 mm
Tiefe : 1.130 mm
Breite mit Verpackung : 1.140 mm
Höhe mit Verpackung : 900 mm
Tiefe mit Verpackung : 1.140 mm
Fördermitteltemperatur bei IMax : -10  C bis 50  C
PTC DIN 44082 : M 100
Verpackungseinheit : 1 Stück
Sortiment : C
GTIN (EAN) : 4012799731801
Technische Daten nach ErP im Best Efficiency Point
(BEP)
Gesamteffizienz e : 48,8 %
Messkategorie : C
Effizienzkategorie : statisch
Effizienzgrad N : 53,1
VSD erforderlich : nein
Herstellungsjahr : siehe Typenschild
Herstellername / Amtliche Registriernummer /
Niederlassungsort des Herstellers : Maico
Elektroapparate-Fabrik GmbH / Registergericht
Freiburg, HRB 601233 / Villingen-Schwenningen
Art.-Nr. : 0073.0180
PBEP / FördervolumenBEP / Pfs, BEP : 2,092 kW / 26.762
m3/h / 137,4 Pa
nBEP : 720 1/min
spezifisches Verhältnis : ca. 1
Informationen zur Zerlegung und Entsorgung : siehe
Montageanleitung
Informationen zu Einbau, Betrieb und Instandhaltung :
siehe Montageanleitung
Verwendete Gegenstände bei der Effizienz-Messung, die
nicht durch die Messkategorie beschrieben sind : -
IBEP : 5,54 A
SchallleistungspegelLWA7 : 82 dB(A)
Technische Daten nach ErP im Best Efficiency Point
(BEP)
Gesamteffizienz e : 48,8 %
Messkategorie : C
Effizienzkategorie : statisch
Effizienzgrad N : 53,1
VSD erforderlich : nein
Herstellungsjahr : siehe Typenschild
Herstellername / Amtliche Registriernummer /
Niederlassungsort des Herstellers : Maico
Elektroapparate-Fabrik GmbH / Registergericht
Freiburg, HRB 601233 / Villingen-Schwenningen
Art.-Nr. : 0073.0180
PBEP / FördervolumenBEP / Pfs, BEP : 2,092 kW / 26.762
m3/h / 137,4 Pa
nBEP : 720 1/min
spezifisches Verhältnis : ca. 1
Informationen zur Zerlegung und Entsorgung : siehe
Montageanleitung
Informationen zu Einbau, Betrieb und Instandhaltung :
siehe Montageanleitung
Verwendete Gegenstände bei der Effizienz-Messung, die
nicht durch die Messkategorie beschrieben sind : -
IBEP : 5,54 A
SchallleistungspegelLWA7 : 82 dB(A)
Hersteller: MAICO
DAR 100/8 2,2 Axial-Rohrventilator
Artikelnummer: 0073.0180
Menge: 1,000 Stck

**10.854 DAR 100/ Axial-Rohrventilator Axial-Rohrventilator, DN 1000, Drehstrom, Nennleistung 1,5 kW, 8-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 25.884 m3/h
Drehzahl : 720 1/min
Laufradtyp : axial
Drehzahlsteuerbar : +
Reversierbarkeit : -
Spannungsart : Drehstrom
Bemessungsspannung : 400 V
Netzfrequenz : 50 Hz
Nennleistung : 1.500 W
INenn : 4,21 A
Schutzart : IP 55
Wärmeklasse : F
Polumschaltbar : -
Einbauort : Rohr
Einbaulage : horizontal
Material Gehäuse : Stahlblech mit Epoxidbeschichtung
Material Flügelrad : Polyamid
Farbe : grau
Gewicht : 120 kg
Gewicht mit Verpackung : 136 kg
Nennweite : 1.000 mm
Breite : 1.130 mm
Höhe : 750 mm
Tiefe : 1.130 mm
Breite mit Verpackung : 1.140 mm
Höhe mit Verpackung : 900 mm
Tiefe mit Verpackung : 1.140 mm
Fördermitteltemperatur bei IMax : -10  C bis 50  C
PTC DIN 44082 : M 100
Verpackungseinheit : 1 Stück
Sortiment : C
GTIN (EAN) : 4012799731795
Technische Daten nach ErP im Best Efficiency Point
(BEP)
Gesamteffizienz e : 45 %
Messkategorie : C
Effizienzkategorie : statisch
Effizienzgrad N : 50,7
VSD erforderlich : nein
Herstellungsjahr : siehe Typenschild
Herstellername / Amtliche Registriernummer /
Niederlassungsort des Herstellers : Maico
Elektroapparate-Fabrik GmbH / Registergericht
Freiburg, HRB 601233 / Villingen-Schwenningen
Art.-Nr. : 0073.0179
PBEP / FördervolumenBEP / Pfs, BEP : 1,237 kW / 16.898
m3/h / 118,5 Pa
nBEP : 720 1/min
spezifisches Verhältnis : ca. 1
Informationen zur Zerlegung und Entsorgung : siehe
Montageanleitung
Informationen zu Einbau, Betrieb und Instandhaltung :
siehe Montageanleitung
Verwendete Gegenstände bei der Effizienz-Messung, die
nicht durch die Messkategorie beschrieben sind : -
IBEP : 4,21 A
SchallleistungspegelLWA7 : 83 dB(A)
Technische Daten nach ErP im Best Efficiency Point
(BEP)
Gesamteffizienz e : 45 %
Messkategorie : C
Effizienzkategorie : statisch
Effizienzgrad N : 50,7
VSD erforderlich : nein
Herstellungsjahr : siehe Typenschild
Herstellername / Amtliche Registriernummer /
Niederlassungsort des Herstellers : Maico
Elektroapparate-Fabrik GmbH / Registergericht
Freiburg, HRB 601233 / Villingen-Schwenningen
Art.-Nr. : 0073.0179
PBEP / FördervolumenBEP / Pfs, BEP : 1,237 kW / 16.898
m3/h / 118,5 Pa
nBEP : 720 1/min
spezifisches Verhältnis : ca. 1
Informationen zur Zerlegung und Entsorgung : siehe
Montageanleitung
Informationen zu Einbau, Betrieb und Instandhaltung :
siehe Montageanleitung
Verwendete Gegenstände bei der Effizienz-Messung, die
nicht durch die Messkategorie beschrieben sind : -
IBEP : 4,21 A
SchallleistungspegelLWA7 : 83 dB(A)
Hersteller: MAICO
DAR 100/8 1,5 Axial-Rohrventilator
Artikelnummer: 0073.0179
Menge: 1,000 Stck

**10.855 DAR 100/ Axial-Rohrventilator Axial-Rohrventilator, DN 1000, Drehstrom, Nennleistung 1,1 kW, 8-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 21.787 m3/h
Drehzahl : 720 1/min
Laufradtyp : axial
Drehzahlsteuerbar : +
Reversierbarkeit : -
Spannungsart : Drehstrom
Bemessungsspannung : 400 V
Netzfrequenz : 50 Hz
Nennleistung : 1.100 W
INenn : 3,38 A
Schutzart : IP 55
Wärmeklasse : F
Polumschaltbar : -
Einbauort : Rohr
Einbaulage : horizontal
Material Gehäuse : Stahlblech mit Epoxidbeschichtung
Material Flügelrad : Polyamid
Farbe : grau
Gewicht : 118 kg
Gewicht mit Verpackung : 134 kg
Nennweite : 1.000 mm
Breite : 1.130 mm
Höhe : 750 mm
Tiefe : 1.130 mm
Breite mit Verpackung : 1.140 mm
Höhe mit Verpackung : 900 mm
Tiefe mit Verpackung : 1.140 mm
Fördermitteltemperatur bei IMax : -10  C bis 50  C
PTC DIN 44082 : M 100
Verpackungseinheit : 1 Stück
Sortiment : C
GTIN (EAN) : 4012799731788
Technische Daten nach ErP im Best Efficiency Point
(BEP)
Gesamteffizienz e : 38,2 %
Messkategorie : C
Effizienzkategorie : statisch
Effizienzgrad N : 44,3
VSD erforderlich : nein
Herstellungsjahr : siehe Typenschild
Herstellername / Amtliche Registriernummer /
Niederlassungsort des Herstellers : Maico
Elektroapparate-Fabrik GmbH / Registergericht
Freiburg, HRB 601233 / Villingen-Schwenningen
Art.-Nr. : 0073.0178
PBEP / FördervolumenBEP / Pfs, BEP : 1,101 kW / 12.755
m3/h / 119 Pa
nBEP : 720 1/min
spezifisches Verhältnis : ca. 1
Informationen zur Zerlegung und Entsorgung : siehe
Montageanleitung
Informationen zu Einbau, Betrieb und Instandhaltung :
siehe Montageanleitung
Verwendete Gegenstände bei der Effizienz-Messung, die
nicht durch die Messkategorie beschrieben sind : -
IBEP : 3,38 A
SchallleistungspegelLWA7 : 83 dB(A)
Technische Daten nach ErP im Best Efficiency Point
(BEP)
Gesamteffizienz e : 38,2 %
Messkategorie : C
Effizienzkategorie : statisch
Effizienzgrad N : 44,3
VSD erforderlich : nein
Herstellungsjahr : siehe Typenschild
Herstellername / Amtliche Registriernummer /
Niederlassungsort des Herstellers : Maico
Elektroapparate-Fabrik GmbH / Registergericht
Freiburg, HRB 601233 / Villingen-Schwenningen
Art.-Nr. : 0073.0178
PBEP / FördervolumenBEP / Pfs, BEP : 1,101 kW / 12.755
m3/h / 119 Pa
nBEP : 720 1/min
spezifisches Verhältnis : ca. 1
Informationen zur Zerlegung und Entsorgung : siehe
Montageanleitung
Informationen zu Einbau, Betrieb und Instandhaltung :
siehe Montageanleitung
Verwendete Gegenstände bei der Effizienz-Messung, die
nicht durch die Messkategorie beschrieben sind : -
IBEP : 3,38 A
SchallleistungspegelLWA7 : 83 dB(A)
Hersteller: MAICO
DAR 100/8 1,1 Axial-Rohrventilator
Artikelnummer: 0073.0178
Menge: 1,000 Stck

**10.856 DAR 100/ Axial-Rohrventilator Axial-Rohrventilator, DN 1000, Drehstrom, Nennleistung 5,5 kW, 6-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 49.900 m3/h
Drehzahl : 960 1/min
Laufradtyp : axial
Drehzahlsteuerbar : +
Reversierbarkeit : -
Spannungsart : Drehstrom
Bemessungsspannung : 400 V
Netzfrequenz : 50 Hz
Nennleistung : 5.500 W
INenn : 12,38 A
Schutzart : IP 55
Wärmeklasse : F
Polumschaltbar : -
Einbauort : Rohr
Einbaulage : horizontal
Material Gehäuse : Stahlblech mit Epoxidbeschichtung
Material Flügelrad : Polyamid
Farbe : grau
Gewicht : 165 kg
Gewicht mit Verpackung : 181 kg
Nennweite : 1.000 mm
Breite : 1.130 mm
Höhe : 750 mm
Tiefe : 1.130 mm
Breite mit Verpackung : 1.140 mm
Höhe mit Verpackung : 900 mm
Tiefe mit Verpackung : 1.140 mm
Fördermitteltemperatur bei IMax : -10  C bis 50  C
PTC DIN 44082 : M 100
Verpackungseinheit : 1 Stück
Sortiment : C
GTIN (EAN) : 4012799731771
Technische Daten nach ErP im Best Efficiency Point
(BEP)
Gesamteffizienz e : 38 %
Messkategorie : C
Effizienzkategorie : statisch
Effizienzgrad N : 40
VSD erforderlich : nein
Herstellungsjahr : siehe Typenschild
Herstellername / Amtliche Registriernummer /
Niederlassungsort des Herstellers : Maico
Elektroapparate-Fabrik GmbH / Registergericht
Freiburg, HRB 601233 / Villingen-Schwenningen
Art.-Nr. : 0073.0177
PBEP / FördervolumenBEP / Pfs, BEP : 5,119 kW / 33.858
m3/h / 207,1 Pa
nBEP : 960 1/min
spezifisches Verhältnis : ca. 1
Informationen zur Zerlegung und Entsorgung : siehe
Montageanleitung
Informationen zu Einbau, Betrieb und Instandhaltung :
siehe Montageanleitung
Verwendete Gegenstände bei der Effizienz-Messung, die
nicht durch die Messkategorie beschrieben sind : -
IBEP : 12,38 A
SchallleistungspegelLWA7 : 89 dB(A)
Technische Daten nach ErP im Best Efficiency Point
(BEP)
Gesamteffizienz e : 38 %
Messkategorie : C
Effizienzkategorie : statisch
Effizienzgrad N : 40
VSD erforderlich : nein
Herstellungsjahr : siehe Typenschild
Herstellername / Amtliche Registriernummer /
Niederlassungsort des Herstellers : Maico
Elektroapparate-Fabrik GmbH / Registergericht
Freiburg, HRB 601233 / Villingen-Schwenningen
Art.-Nr. : 0073.0177
PBEP / FördervolumenBEP / Pfs, BEP : 5,119 kW / 33.858
m3/h / 207,1 Pa
nBEP : 960 1/min
spezifisches Verhältnis : ca. 1
Informationen zur Zerlegung und Entsorgung : siehe
Montageanleitung
Informationen zu Einbau, Betrieb und Instandhaltung :
siehe Montageanleitung
Verwendete Gegenstände bei der Effizienz-Messung, die
nicht durch die Messkategorie beschrieben sind : -
IBEP : 12,38 A
SchallleistungspegelLWA7 : 89 dB(A)
Hersteller: MAICO
DAR 100/6 5,5 Axial-Rohrventilator
Artikelnummer: 0073.0177
Menge: 1,000 Stck

**10.857 DAR 100/ Axial-Rohrventilator Axial-Rohrventilator, DN 1000, Drehstrom, Nennleistung 4 kW, 6-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 34.650 m3/h
Drehzahl : 960 1/min
Laufradtyp : axial
Drehzahlsteuerbar : +
Reversierbarkeit : -
Spannungsart : Drehstrom
Bemessungsspannung : 400 V
Netzfrequenz : 50 Hz
Nennleistung : 4.000 W
INenn : 8,85 A
Schutzart : IP 55
Wärmeklasse : F
Polumschaltbar : -
Einbauort : Rohr
Einbaulage : horizontal
Material Gehäuse : Stahlblech mit Epoxidbeschichtung
Material Flügelrad : Polyamid
Farbe : grau
Gewicht : 157 kg
Gewicht mit Verpackung : 173 kg
Nennweite : 1.000 mm
Breite : 1.130 mm
Höhe : 750 mm
Tiefe : 1.130 mm
Breite mit Verpackung : 1.140 mm
Höhe mit Verpackung : 900 mm
Tiefe mit Verpackung : 1.140 mm
Fördermitteltemperatur bei IMax : -10  C bis 50  C
PTC DIN 44082 : M 100
Verpackungseinheit : 1 Stück
Sortiment : C
GTIN (EAN) : 4012799731764
Technische Daten nach ErP im Best Efficiency Point
(BEP)
Gesamteffizienz e : 49,5 %
Messkategorie : C
Effizienzkategorie : statisch
Effizienzgrad N : 53,2
VSD erforderlich : nein
Herstellungsjahr : siehe Typenschild
Herstellername / Amtliche Registriernummer /
Niederlassungsort des Herstellers : Maico
Elektroapparate-Fabrik GmbH / Registergericht
Freiburg, HRB 601233 / Villingen-Schwenningen
Art.-Nr. : 0073.0176
PBEP / FördervolumenBEP / Pfs, BEP : 2,662 kW / 22.532
m3/h / 210,6 Pa
nBEP : 960 1/min
spezifisches Verhältnis : ca. 1
Informationen zur Zerlegung und Entsorgung : siehe
Montageanleitung
Informationen zu Einbau, Betrieb und Instandhaltung :
siehe Montageanleitung
Verwendete Gegenstände bei der Effizienz-Messung, die
nicht durch die Messkategorie beschrieben sind : -
IBEP : 8,85 A
SchallleistungspegelLWA7 : 90 dB(A)
Technische Daten nach ErP im Best Efficiency Point
(BEP)
Gesamteffizienz e : 49,5 %
Messkategorie : C
Effizienzkategorie : statisch
Effizienzgrad N : 53,2
VSD erforderlich : nein
Herstellungsjahr : siehe Typenschild
Herstellername / Amtliche Registriernummer /
Niederlassungsort des Herstellers : Maico
Elektroapparate-Fabrik GmbH / Registergericht
Freiburg, HRB 601233 / Villingen-Schwenningen
Art.-Nr. : 0073.0176
PBEP / FördervolumenBEP / Pfs, BEP : 2,662 kW / 22.532
m3/h / 210,6 Pa
nBEP : 960 1/min
spezifisches Verhältnis : ca. 1
Informationen zur Zerlegung und Entsorgung : siehe
Montageanleitung
Informationen zu Einbau, Betrieb und Instandhaltung :
siehe Montageanleitung
Verwendete Gegenstände bei der Effizienz-Messung, die
nicht durch die Messkategorie beschrieben sind : -
IBEP : 8,85 A
SchallleistungspegelLWA7 : 90 dB(A)
Hersteller: MAICO
DAR 100/6 4 Axial-Rohrventilator
Artikelnummer: 0073.0176
Menge: 1,000 Stck

**10.858 DAR 100/ Axial-Rohrventilator Axial-Rohrventilator, DN 1000, Drehstrom, Nennleistung 3 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 27.562 m3/h
Drehzahl : 960 1/min
Laufradtyp : axial
Drehzahlsteuerbar : +
Reversierbarkeit : -
Spannungsart : Drehstrom
Bemessungsspannung : 400 V
Netzfrequenz : 50 Hz
Nennleistung : 3.000 W
INenn : 6,95 A
Schutzart : IP 55
Wärmeklasse : F
Polumschaltbar : -
Einbauort : Rohr
Einbaulage : horizontal
Material Gehäuse : Stahlblech mit Epoxidbeschichtung
Material Flügelrad : Polyamid
Farbe : grau
Gewicht : 147 kg
Gewicht mit Verpackung : 163 kg
Nennweite : 1.000 mm
Breite : 1.130 mm
Höhe : 750 mm
Tiefe : 1.130 mm
Breite mit Verpackung : 1.140 mm
Höhe mit Verpackung : 900 mm
Tiefe mit Verpackung : 1.140 mm
Fördermitteltemperatur bei IMax : -10  C bis 50  C
PTC DIN 44082 : M 100
Verpackungseinheit : 1 Stück
Sortiment : C
GTIN (EAN) : 4012799731757
Technische Daten nach ErP im Best Efficiency Point
(BEP)
Gesamteffizienz e : 45,8 %
Messkategorie : C
Effizienzkategorie : statisch
Effizienzgrad N : 50,1
VSD erforderlich : nein
Herstellungsjahr : siehe Typenschild
Herstellername / Amtliche Registriernummer /
Niederlassungsort des Herstellers : Maico
Elektroapparate-Fabrik GmbH / Registergericht
Freiburg, HRB 601233 / Villingen-Schwenningen
Art.-Nr. : 0073.0175
PBEP / FördervolumenBEP / Pfs, BEP : 2,095 kW / 16.333
m3/h / 211,5 Pa
nBEP : 960 1/min
spezifisches Verhältnis : ca. 1
Informationen zur Zerlegung und Entsorgung : siehe
Montageanleitung
Informationen zu Einbau, Betrieb und Instandhaltung :
siehe Montageanleitung
Verwendete Gegenstände bei der Effizienz-Messung, die
nicht durch die Messkategorie beschrieben sind : -
IBEP : 6,95 A
SchallleistungspegelLWA7 : 89 dB(A)
Technische Daten nach ErP im Best Efficiency Point
(BEP)
Gesamteffizienz e : 45,8 %
Messkategorie : C
Effizienzkategorie : statisch
Effizienzgrad N : 50,1
VSD erforderlich : nein
Herstellungsjahr : siehe Typenschild
Herstellername / Amtliche Registriernummer /
Niederlassungsort des Herstellers : Maico
Elektroapparate-Fabrik GmbH / Registergericht
Freiburg, HRB 601233 / Villingen-Schwenningen
Art.-Nr. : 0073.0175
PBEP / FördervolumenBEP / Pfs, BEP : 2,095 kW / 16.333
m3/h / 211,5 Pa
nBEP : 960 1/min
spezifisches Verhältnis : ca. 1
Informationen zur Zerlegung und Entsorgung : siehe
Montageanleitung
Informationen zu Einbau, Betrieb und Instandhaltung :
siehe Montageanleitung
Verwendete Gegenstände bei der Effizienz-Messung, die
nicht durch die Messkategorie beschrieben sind : -
IBEP : 6,95 A
SchallleistungspegelLWA7 : 89 dB(A)
Hersteller: MAICO
DAR 100/6 3 Axial-Rohrventilator
Artikelnummer: 0073.0175
Menge: 1,000 Stck

**10.859 DAR 100/ Axial-Rohrventilator Axial-Rohrventilator, DN 1000, Drehstrom, Nennleistung 2,2 kW, 6-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 37.861 m3/h
Drehzahl : 960 1/min
Laufradtyp : axial
Drehzahlsteuerbar : +
Reversierbarkeit : -
Spannungsart : Drehstrom
Bemessungsspannung : 400 V
Netzfrequenz : 50 Hz
Nennleistung : 2.200 W
INenn : 5,45 A
Schutzart : IP 55
Wärmeklasse : F
Polumschaltbar : -
Einbauort : Rohr
Einbaulage : horizontal
Material Gehäuse : Stahlblech mit Epoxidbeschichtung
Material Flügelrad : Polyamid
Farbe : grau
Gewicht : 122 kg
Gewicht mit Verpackung : 138 kg
Nennweite : 1.000 mm
Breite : 1.130 mm
Höhe : 750 mm
Tiefe : 1.130 mm
Breite mit Verpackung : 1.140 mm
Höhe mit Verpackung : 900 mm
Tiefe mit Verpackung : 1.140 mm
Fördermitteltemperatur bei IMax : -10  C bis 50  C
PTC DIN 44082 : M 100
Verpackungseinheit : 1 Stück
Sortiment : C
GTIN (EAN) : 4012799731740
Technische Daten nach ErP im Best Efficiency Point
(BEP)
Gesamteffizienz e : 37,5 %
Messkategorie : C
Effizienzkategorie : statisch
Effizienzgrad N : 41,5
VSD erforderlich : nein
Herstellungsjahr : siehe Typenschild
Herstellername / Amtliche Registriernummer /
Niederlassungsort des Herstellers : Maico
Elektroapparate-Fabrik GmbH / Registergericht
Freiburg, HRB 601233 / Villingen-Schwenningen
Art.-Nr. : 0073.0174
PBEP / FördervolumenBEP / Pfs, BEP : 2,385 kW / 24.692
m3/h / 130,5 Pa
nBEP : 960 1/min
spezifisches Verhältnis : ca. 1
Informationen zur Zerlegung und Entsorgung : siehe
Montageanleitung
Informationen zu Einbau, Betrieb und Instandhaltung :
siehe Montageanleitung
Verwendete Gegenstände bei der Effizienz-Messung, die
nicht durch die Messkategorie beschrieben sind : -
IBEP : 5,45 A
SchallleistungspegelLWA7 : 88 dB(A)
Technische Daten nach ErP im Best Efficiency Point
(BEP)
Gesamteffizienz e : 37,5 %
Messkategorie : C
Effizienzkategorie : statisch
Effizienzgrad N : 41,5
VSD erforderlich : nein
Herstellungsjahr : siehe Typenschild
Herstellername / Amtliche Registriernummer /
Niederlassungsort des Herstellers : Maico
Elektroapparate-Fabrik GmbH / Registergericht
Freiburg, HRB 601233 / Villingen-Schwenningen
Art.-Nr. : 0073.0174
PBEP / FördervolumenBEP / Pfs, BEP : 2,385 kW / 24.692
m3/h / 130,5 Pa
nBEP : 960 1/min
spezifisches Verhältnis : ca. 1
Informationen zur Zerlegung und Entsorgung : siehe
Montageanleitung
Informationen zu Einbau, Betrieb und Instandhaltung :
siehe Montageanleitung
Verwendete Gegenstände bei der Effizienz-Messung, die
nicht durch die Messkategorie beschrieben sind : -
IBEP : 5,45 A
SchallleistungspegelLWA7 : 88 dB(A)
Hersteller: MAICO
DAR 100/6 2,2 Axial-Rohrventilator
Artikelnummer: 0073.0174
Menge: 1,000 Stck

**10.860 DAR 100/ Axial-Rohrventilator Axial-Rohrventilator, DN 1000, Drehstrom, Nennleistung 1,5 kW, 6-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 29.768 m3/h
Drehzahl : 960 1/min
Laufradtyp : axial
Drehzahlsteuerbar : +
Reversierbarkeit : -
Spannungsart : Drehstrom
Bemessungsspannung : 400 V
Netzfrequenz : 50 Hz
Nennleistung : 1.500 W
INenn : 3,91 A
Schutzart : IP 55
Wärmeklasse : F
Polumschaltbar : -
Einbauort : Rohr
Einbaulage : horizontal
Material Gehäuse : Stahlblech mit Epoxidbeschichtung
Material Flügelrad : Polyamid
Farbe : grau
Gewicht : 115 kg
Gewicht mit Verpackung : 131 kg
Nennweite : 1.000 mm
Breite : 1.130 mm
Höhe : 750 mm
Tiefe : 1.130 mm
Breite mit Verpackung : 1.140 mm
Höhe mit Verpackung : 900 mm
Tiefe mit Verpackung : 1.140 mm
Fördermitteltemperatur bei IMax : -10  C bis 50  C
PTC DIN 44082 : M 100
Verpackungseinheit : 1 Stück
Sortiment : C
GTIN (EAN) : 4012799731733
Technische Daten nach ErP im Best Efficiency Point
(BEP)
Gesamteffizienz e : 40,4 %
Messkategorie : C
Effizienzkategorie : statisch
Effizienzgrad N : 45,5
VSD erforderlich : nein
Herstellungsjahr : siehe Typenschild
Herstellername / Amtliche Registriernummer /
Niederlassungsort des Herstellers : Maico
Elektroapparate-Fabrik GmbH / Registergericht
Freiburg, HRB 601233 / Villingen-Schwenningen
Art.-Nr. : 0073.0173
PBEP / FördervolumenBEP / Pfs, BEP : 1,586 kW / 20.819
m3/h / 110,9 bar
nBEP : 960 1/min
spezifisches Verhältnis : ca. 1
Informationen zur Zerlegung und Entsorgung : siehe
Montageanleitung
Informationen zu Einbau, Betrieb und Instandhaltung :
siehe Montageanleitung
Verwendete Gegenstände bei der Effizienz-Messung, die
nicht durch die Messkategorie beschrieben sind : -
IBEP : 3,91 A
SchallleistungspegelLWA7 : 87 dB(A)
Technische Daten nach ErP im Best Efficiency Point
(BEP)
Gesamteffizienz e : 40,4 %
Messkategorie : C
Effizienzkategorie : statisch
Effizienzgrad N : 45,5
VSD erforderlich : nein
Herstellungsjahr : siehe Typenschild
Herstellername / Amtliche Registriernummer /
Niederlassungsort des Herstellers : Maico
Elektroapparate-Fabrik GmbH / Registergericht
Freiburg, HRB 601233 / Villingen-Schwenningen
Art.-Nr. : 0073.0173
PBEP / FördervolumenBEP / Pfs, BEP : 1,586 kW / 20.819
m3/h / 110,9 bar
nBEP : 960 1/min
spezifisches Verhältnis : ca. 1
Informationen zur Zerlegung und Entsorgung : siehe
Montageanleitung
Informationen zu Einbau, Betrieb und Instandhaltung :
siehe Montageanleitung
Verwendete Gegenstände bei der Effizienz-Messung, die
nicht durch die Messkategorie beschrieben sind : -
IBEP : 3,91 A
SchallleistungspegelLWA7 : 87 dB(A)
Hersteller: MAICO
DAR 100/6 1,5 Axial-Rohrventilator
Artikelnummer: 0073.0173
Menge: 1,000 Stck

**10.861 DAR 100/ Axial-Rohrventilator Axial-Rohrventilator, DN 1000, Drehstrom, Nennleistung 1,1 kW, 6-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 26.050 m3/h
Drehzahl : 960 1/min
Laufradtyp : axial
Drehzahlsteuerbar : +
Reversierbarkeit : -
Spannungsart : Drehstrom
Bemessungsspannung : 400 V
Netzfrequenz : 50 Hz
Nennleistung : 1.100 W
INenn : 2,74 A
Schutzart : IP 55
Wärmeklasse : F
Polumschaltbar : -
Einbauort : Rohr
Einbaulage : horizontal
Material Gehäuse : Stahlblech mit Epoxidbeschichtung
Material Flügelrad : Polyamid
Farbe : grau
Gewicht : 110 kg
Gewicht mit Verpackung : 126 kg
Nennweite : 1.000 mm
Breite : 1.130 mm
Höhe : 750 mm
Tiefe : 1.130 mm
Breite mit Verpackung : 1.140 mm
Höhe mit Verpackung : 900 mm
Tiefe mit Verpackung : 1.140 mm
Fördermitteltemperatur bei IMax : -10  C bis 50  C
PTC DIN 44082 : M 100
Verpackungseinheit : 1 Stück
Sortiment : C
GTIN (EAN) : 4012799731726
Technische Daten nach ErP im Best Efficiency Point
(BEP)
Gesamteffizienz e : 39,8 %
Messkategorie : C
Effizienzkategorie : statisch
Effizienzgrad N : 45,6
VSD erforderlich : nein
Herstellungsjahr : siehe Typenschild
Herstellername / Amtliche Registriernummer /
Niederlassungsort des Herstellers : Maico
Elektroapparate-Fabrik GmbH / Registergericht
Freiburg, HRB 601233 / Villingen-Schwenningen
Art.-Nr. : 0073.0172
PBEP / FördervolumenBEP / Pfs, BEP : 1,19 kW / 15.703
m3/h / 108,5 Pa
nBEP : 960 1/min
spezifisches Verhältnis : ca. 1
Informationen zur Zerlegung und Entsorgung : siehe
Montageanleitung
Informationen zu Einbau, Betrieb und Instandhaltung :
siehe Montageanleitung
Verwendete Gegenstände bei der Effizienz-Messung, die
nicht durch die Messkategorie beschrieben sind : -
IBEP : 2,74 A
SchallleistungspegelLWA7 : 87 dB(A)
Technische Daten nach ErP im Best Efficiency Point
(BEP)
Gesamteffizienz e : 39,8 %
Messkategorie : C
Effizienzkategorie : statisch
Effizienzgrad N : 45,6
VSD erforderlich : nein
Herstellungsjahr : siehe Typenschild
Herstellername / Amtliche Registriernummer /
Niederlassungsort des Herstellers : Maico
Elektroapparate-Fabrik GmbH / Registergericht
Freiburg, HRB 601233 / Villingen-Schwenningen
Art.-Nr. : 0073.0172
PBEP / FördervolumenBEP / Pfs, BEP : 1,19 kW / 15.703
m3/h / 108,5 Pa
nBEP : 960 1/min
spezifisches Verhältnis : ca. 1
Informationen zur Zerlegung und Entsorgung : siehe
Montageanleitung
Informationen zu Einbau, Betrieb und Instandhaltung :
siehe Montageanleitung
Verwendete Gegenstände bei der Effizienz-Messung, die
nicht durch die Messkategorie beschrieben sind : -
IBEP : 2,74 A
SchallleistungspegelLWA7 : 87 dB(A)
Hersteller: MAICO
DAR 100/6 1,1 Axial-Rohrventilator
Artikelnummer: 0073.0172
Menge: 1,000 Stck

**10.862 DAR 100/ Axial-Rohrventilator Axial-Rohrventilator, DN 1000, Drehstrom, Nennleistung 15 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 69.998 m3/h
Drehzahl : 1.440 1/min
Laufradtyp : axial
Drehzahlsteuerbar : +
Reversierbarkeit : -
Spannungsart : Drehstrom
Bemessungsspannung : 400 V
Netzfrequenz : 50 Hz
Nennleistung : 15.000 W
INenn : 28,12 A
Schutzart : IP 55
Wärmeklasse : F
Polumschaltbar : -
Einbauort : Rohr
Einbaulage : horizontal
Material Gehäuse : Stahlblech mit Epoxidbeschichtung
Material Flügelrad : Polyamid
Farbe : grau
Gewicht : 220 kg
Gewicht mit Verpackung : 236 kg
Nennweite : 1.000 mm
Breite : 1.130 mm
Höhe : 750 mm
Tiefe : 1.130 mm
Breite mit Verpackung : 1.140 mm
Höhe mit Verpackung : 900 mm
Tiefe mit Verpackung : 1.140 mm
Fördermitteltemperatur bei IMax : -10  C bis 50  C
PTC DIN 44082 : M 100
Verpackungseinheit : 1 Stück
Sortiment : C
GTIN (EAN) : 4012799731719
Technische Daten nach ErP im Best Efficiency Point
(BEP)
Gesamteffizienz e : 56,7 %
Messkategorie : C
Effizienzkategorie : statisch
Effizienzgrad N : 55,7
VSD erforderlich : nein
Herstellungsjahr : siehe Typenschild
Herstellername / Amtliche Registriernummer /
Niederlassungsort des Herstellers : Maico
Elektroapparate-Fabrik GmbH / Registergericht
Freiburg, HRB 601233 / Villingen-Schwenningen
Art.-Nr. : 0073.0171
PBEP / FördervolumenBEP / Pfs, BEP : 14,416 kW / 53.528
m3/h / 549,7 Pa
nBEP : 1.430 1/min
spezifisches Verhältnis : ca. 1
Informationen zur Zerlegung und Entsorgung : siehe
Montageanleitung
Informationen zu Einbau, Betrieb und Instandhaltung :
siehe Montageanleitung
Verwendete Gegenstände bei der Effizienz-Messung, die
nicht durch die Messkategorie beschrieben sind : -
IBEP : 28,12 A
SchallleistungspegelLWA7 : 97 dB(A)
Technische Daten nach ErP im Best Efficiency Point
(BEP)
Gesamteffizienz e : 56,7 %
Messkategorie : C
Effizienzkategorie : statisch
Effizienzgrad N : 55,7
VSD erforderlich : nein
Herstellungsjahr : siehe Typenschild
Herstellername / Amtliche Registriernummer /
Niederlassungsort des Herstellers : Maico
Elektroapparate-Fabrik GmbH / Registergericht
Freiburg, HRB 601233 / Villingen-Schwenningen
Art.-Nr. : 0073.0171
PBEP / FördervolumenBEP / Pfs, BEP : 14,416 kW / 53.528
m3/h / 549,7 Pa
nBEP : 1.430 1/min
spezifisches Verhältnis : ca. 1
Informationen zur Zerlegung und Entsorgung : siehe
Montageanleitung
Informationen zu Einbau, Betrieb und Instandhaltung :
siehe Montageanleitung
Verwendete Gegenstände bei der Effizienz-Messung, die
nicht durch die Messkategorie beschrieben sind : -
IBEP : 28,12 A
SchallleistungspegelLWA7 : 97 dB(A)
Hersteller: MAICO
DAR 100/4 15 Axial-Rohrventilator
Artikelnummer: 0073.0171
Menge: 1,000 Stck

**10.863 DAR 100/ Axial-Rohrventilator Axial-Rohrventilator, DN 1000, Drehstrom, Nennleistung 11 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 61.841 m3/h
Drehzahl : 1.440 1/min
Laufradtyp : axial
Drehzahlsteuerbar : +
Reversierbarkeit : -
Spannungsart : Drehstrom
Bemessungsspannung : 400 V
Netzfrequenz : 50 Hz
Nennleistung : 11.000 W
INenn : 21,67 A
Schutzart : IP 55
Wärmeklasse : F
Polumschaltbar : -
Einbauort : Rohr
Einbaulage : horizontal
Material Gehäuse : Stahlblech mit Epoxidbeschichtung
Material Flügelrad : Polyamid
Farbe : grau
Gewicht : 212 kg
Gewicht mit Verpackung : 228 kg
Nennweite : 1.000 mm
Breite : 1.130 mm
Höhe : 750 mm
Tiefe : 1.130 mm
Breite mit Verpackung : 1.140 mm
Höhe mit Verpackung : 900 mm
Tiefe mit Verpackung : 1.140 mm
Fördermitteltemperatur bei IMax : -10  C bis 50  C
PTC DIN 44082 : M 100
Verpackungseinheit : 1 Stück
Sortiment : C
GTIN (EAN) : 4012799731702
Technische Daten nach ErP im Best Efficiency Point
(BEP)
Gesamteffizienz e : 44,1 %
Messkategorie : C
Effizienzkategorie : statisch
Effizienzgrad N : 43,9
VSD erforderlich : nein
Herstellungsjahr : siehe Typenschild
Herstellername / Amtliche Registriernummer /
Niederlassungsort des Herstellers : Maico
Elektroapparate-Fabrik GmbH / Registergericht
Freiburg, HRB 601233 / Villingen-Schwenningen
Art.-Nr. : 0073.0170
PBEP / FördervolumenBEP / Pfs, BEP : 11,218 kW / 42.491
m3/h / 419,6 Pa
nBEP : 1.430 1/min
spezifisches Verhältnis : ca. 1
Informationen zur Zerlegung und Entsorgung : siehe
Montageanleitung
Informationen zu Einbau, Betrieb und Instandhaltung :
siehe Montageanleitung
Verwendete Gegenstände bei der Effizienz-Messung, die
nicht durch die Messkategorie beschrieben sind : -
IBEP : 21,67 A
SchallleistungspegelLWA7 : 98 dB(A)
Technische Daten nach ErP im Best Efficiency Point
(BEP)
Gesamteffizienz e : 44,1 %
Messkategorie : C
Effizienzkategorie : statisch
Effizienzgrad N : 43,9
VSD erforderlich : nein
Herstellungsjahr : siehe Typenschild
Herstellername / Amtliche Registriernummer /
Niederlassungsort des Herstellers : Maico
Elektroapparate-Fabrik GmbH / Registergericht
Freiburg, HRB 601233 / Villingen-Schwenningen
Art.-Nr. : 0073.0170
PBEP / FördervolumenBEP / Pfs, BEP : 11,218 kW / 42.491
m3/h / 419,6 Pa
nBEP : 1.430 1/min
spezifisches Verhältnis : ca. 1
Informationen zur Zerlegung und Entsorgung : siehe
Montageanleitung
Informationen zu Einbau, Betrieb und Instandhaltung :
siehe Montageanleitung
Verwendete Gegenstände bei der Effizienz-Messung, die
nicht durch die Messkategorie beschrieben sind : -
IBEP : 21,67 A
SchallleistungspegelLWA7 : 98 dB(A)
Hersteller: MAICO
DAR 100/4 11 Axial-Rohrventilator
Artikelnummer: 0073.0170
Menge: 1,000 Stck

**10.864 DAR 100/ Axial-Rohrventilator Axial-Rohrventilator, DN 1000, Drehstrom, Nennleistung 9,2 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 51.451 m3/h
Drehzahl : 1.440 1/min
Laufradtyp : axial
Drehzahlsteuerbar : +
Reversierbarkeit : -
Spannungsart : Drehstrom
Bemessungsspannung : 400 V
Netzfrequenz : 50 Hz
Nennleistung : 9.200 W
INenn : 16,71 A
Schutzart : IP 55
Wärmeklasse : F
Polumschaltbar : -
Einbauort : Rohr
Einbaulage : horizontal
Material Gehäuse : Stahlblech mit Epoxidbeschichtung
Material Flügelrad : Polyamid
Farbe : grau
Gewicht : 178 kg
Gewicht mit Verpackung : 194 kg
Nennweite : 1.000 mm
Breite : 1.130 mm
Höhe : 750 mm
Tiefe : 1.130 mm
Breite mit Verpackung : 1.140 mm
Höhe mit Verpackung : 900 mm
Tiefe mit Verpackung : 1.140 mm
Fördermitteltemperatur bei IMax : -10  C bis 50  C
PTC DIN 44082 : M 100
Verpackungseinheit : 1 Stück
Sortiment : C
GTIN (EAN) : 4012799731696
Technische Daten nach ErP im Best Efficiency Point
(BEP)
Gesamteffizienz e : 52,2 %
Messkategorie : C
Effizienzkategorie : statisch
Effizienzgrad N : 52,6
VSD erforderlich : nein
Herstellungsjahr : siehe Typenschild
Herstellername / Amtliche Registriernummer /
Niederlassungsort des Herstellers : Maico
Elektroapparate-Fabrik GmbH / Registergericht
Freiburg, HRB 601233 / Villingen-Schwenningen
Art.-Nr. : 0073.0169
PBEP / FördervolumenBEP / Pfs, BEP : 8,53 kW / 33.797
m3/h / 473,9 Pa
nBEP : 1.430 1/min
spezifisches Verhältnis : ca. 1
Informationen zur Zerlegung und Entsorgung : siehe
Montageanleitung
Informationen zu Einbau, Betrieb und Instandhaltung :
siehe Montageanleitung
Verwendete Gegenstände bei der Effizienz-Messung, die
nicht durch die Messkategorie beschrieben sind : -
IBEP : 16,71 A
SchallleistungspegelLWA7 : 98 dB(A)
Technische Daten nach ErP im Best Efficiency Point
(BEP)
Gesamteffizienz e : 52,2 %
Messkategorie : C
Effizienzkategorie : statisch
Effizienzgrad N : 52,6
VSD erforderlich : nein
Herstellungsjahr : siehe Typenschild
Herstellername / Amtliche Registriernummer /
Niederlassungsort des Herstellers : Maico
Elektroapparate-Fabrik GmbH / Registergericht
Freiburg, HRB 601233 / Villingen-Schwenningen
Art.-Nr. : 0073.0169
PBEP / FördervolumenBEP / Pfs, BEP : 8,53 kW / 33.797
m3/h / 473,9 Pa
nBEP : 1.430 1/min
spezifisches Verhältnis : ca. 1
Informationen zur Zerlegung und Entsorgung : siehe
Montageanleitung
Informationen zu Einbau, Betrieb und Instandhaltung :
siehe Montageanleitung
Verwendete Gegenstände bei der Effizienz-Messung, die
nicht durch die Messkategorie beschrieben sind : -
IBEP : 16,71 A
SchallleistungspegelLWA7 : 98 dB(A)
Hersteller: MAICO
DAR 100/4 9,2 Axial-Rohrventilator
Artikelnummer: 0073.0169
Menge: 1,000 Stck

**10.865 DAR 100/ Axial-Rohrventilator Axial-Rohrventilator, DN 1000, Drehstrom, Nennleistung 7,5 kW, Förderv**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 59.648 m3/h
Drehzahl : 1.440 1/min
Laufradtyp : axial
Drehzahlsteuerbar : +
Reversierbarkeit : -
Spannungsart : Drehstrom
Bemessungsspannung : 400 V
Netzfrequenz : 50 Hz
Nennleistung : 7.500 W
INenn : 14,38 A
Schutzart : IP 55
Wärmeklasse : F
Polumschaltbar : -
Einbauort : Rohr
Einbaulage : horizontal
Material Gehäuse : Stahlblech mit Epoxidbeschichtung
Material Flügelrad : Polyamid
Farbe : grau
Gewicht : 167 kg
Gewicht mit Verpackung : 183 kg
Nennweite : 1.000 mm
Breite : 1.130 mm
Höhe : 750 mm
Tiefe : 1.130 mm
Breite mit Verpackung : 1.140 mm
Höhe mit Verpackung : 900 mm
Tiefe mit Verpackung : 1.140 mm
Fördermitteltemperatur bei IMax : -10  C bis 50  C
PTC DIN 44082 : M 100
Verpackungseinheit : 1 Stück
Sortiment : C
GTIN (EAN) : 4012799731672
Technische Daten nach ErP im Best Efficiency Point
(BEP)
Gesamteffizienz e : 40,7 %
Messkategorie : C
Effizienzkategorie : statisch
Effizienzgrad N : 41,2
VSD erforderlich : nein
Herstellungsjahr : siehe Typenschild
Herstellername / Amtliche Registriernummer /
Niederlassungsort des Herstellers : Maico
Elektroapparate-Fabrik GmbH / Registergericht
Freiburg, HRB 601233 / Villingen-Schwenningen
Art.-Nr. : 0073.0167
PBEP / FördervolumenBEP / Pfs, BEP : 8,414 kW / 38.614
m3/h / 319 Pa
nBEP : 1.430 1/min
spezifisches Verhältnis : ca. 1
Informationen zur Zerlegung und Entsorgung : siehe
Montageanleitung
Informationen zu Einbau, Betrieb und Instandhaltung :
siehe Montageanleitung
Verwendete Gegenstände bei der Effizienz-Messung, die
nicht durch die Messkategorie beschrieben sind : -
IBEP : 14,38 A
SchallleistungspegelLWA7 : 96 dB(A)
Technische Daten nach ErP im Best Efficiency Point
(BEP)
Gesamteffizienz e : 40,7 %
Messkategorie : C
Effizienzkategorie : statisch
Effizienzgrad N : 41,2
VSD erforderlich : nein
Herstellungsjahr : siehe Typenschild
Herstellername / Amtliche Registriernummer /
Niederlassungsort des Herstellers : Maico
Elektroapparate-Fabrik GmbH / Registergericht
Freiburg, HRB 601233 / Villingen-Schwenningen
Art.-Nr. : 0073.0167
PBEP / FördervolumenBEP / Pfs, BEP : 8,414 kW / 38.614
m3/h / 319 Pa
nBEP : 1.430 1/min
spezifisches Verhältnis : ca. 1
Informationen zur Zerlegung und Entsorgung : siehe
Montageanleitung
Informationen zu Einbau, Betrieb und Instandhaltung :
siehe Montageanleitung
Verwendete Gegenstände bei der Effizienz-Messung, die
nicht durch die Messkategorie beschrieben sind : -
IBEP : 14,38 A
SchallleistungspegelLWA7 : 96 dB(A)
Hersteller: MAICO
DAR 100/4 7,5-1 Axial-Rohrventilator
Artikelnummer: 0073.0167
Menge: 1,000 Stck

**10.866 DAR 100/ Axial-Rohrventilator Axial-Rohrventilator, DN 1000, Drehstrom, Nennleistung 7,5 kW, Förderv**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 43.574 m3/h
Drehzahl : 1.440 1/min
Laufradtyp : axial
Drehzahlsteuerbar : +
Reversierbarkeit : -
Spannungsart : Drehstrom
Bemessungsspannung : 400 V
Netzfrequenz : 50 Hz
Nennleistung : 7.500 W
INenn : 14,38 A
Schutzart : IP 55
Wärmeklasse : F
Polumschaltbar : -
Einbauort : Rohr
Einbaulage : horizontal
Material Gehäuse : Stahlblech mit Epoxidbeschichtung
Material Flügelrad : Polyamid
Farbe : grau
Gewicht : 167 kg
Gewicht mit Verpackung : 183 kg
Nennweite : 1.000 mm
Breite : 1.130 mm
Höhe : 750 mm
Tiefe : 1.130 mm
Breite mit Verpackung : 1.140 mm
Höhe mit Verpackung : 900 mm
Tiefe mit Verpackung : 1.140 mm
Fördermitteltemperatur bei IMax : -10  C bis 50  C
PTC DIN 44082 : M 100
Verpackungseinheit : 1 Stück
Sortiment : C
GTIN (EAN) : 4012799731689
Technische Daten nach ErP im Best Efficiency Point
(BEP)
Gesamteffizienz e : 50,8 %
Messkategorie : C
Effizienzkategorie : statisch
Effizienzgrad N : 51,9
VSD erforderlich : nein
Herstellungsjahr : siehe Typenschild
Herstellername / Amtliche Registriernummer /
Niederlassungsort des Herstellers : Maico
Elektroapparate-Fabrik GmbH / Registergericht
Freiburg, HRB 601233 / Villingen-Schwenningen
Art.-Nr. : 0073.0168
PBEP / FördervolumenBEP / Pfs, BEP : 6,627 kW / 25.510
m3/h / 474,9 Pa
nBEP : 1.430 1/min
spezifisches Verhältnis : ca. 1
Informationen zur Zerlegung und Entsorgung : siehe
Montageanleitung
Informationen zu Einbau, Betrieb und Instandhaltung :
siehe Montageanleitung
Verwendete Gegenstände bei der Effizienz-Messung, die
nicht durch die Messkategorie beschrieben sind : -
IBEP : 14,38 A
SchallleistungspegelLWA7 : 98 dB(A)
Technische Daten nach ErP im Best Efficiency Point
(BEP)
Gesamteffizienz e : 50,8 %
Messkategorie : C
Effizienzkategorie : statisch
Effizienzgrad N : 51,9
VSD erforderlich : nein
Herstellungsjahr : siehe Typenschild
Herstellername / Amtliche Registriernummer /
Niederlassungsort des Herstellers : Maico
Elektroapparate-Fabrik GmbH / Registergericht
Freiburg, HRB 601233 / Villingen-Schwenningen
Art.-Nr. : 0073.0168
PBEP / FördervolumenBEP / Pfs, BEP : 6,627 kW / 25.510
m3/h / 474,9 Pa
nBEP : 1.430 1/min
spezifisches Verhältnis : ca. 1
Informationen zur Zerlegung und Entsorgung : siehe
Montageanleitung
Informationen zu Einbau, Betrieb und Instandhaltung :
siehe Montageanleitung
Verwendete Gegenstände bei der Effizienz-Messung, die
nicht durch die Messkategorie beschrieben sind : -
IBEP : 14,38 A
SchallleistungspegelLWA7 : 98 dB(A)
Hersteller: MAICO
DAR 100/4 7,5-2 Axial-Rohrventilator
Artikelnummer: 0073.0168
Menge: 1,000 Stck

**10.867 DAR 100/ Axial-Rohrventilator Axial-Rohrventilator, DN 1000, Drehstrom, Nennleistung 5,5 kW, Förderv**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 47.812 m3/h
Drehzahl : 1.440 1/min
Laufradtyp : axial
Drehzahlsteuerbar : +
Reversierbarkeit : -
Spannungsart : Drehstrom
Bemessungsspannung : 400 V
Netzfrequenz : 50 Hz
Nennleistung : 5.500 W
INenn : 10,74 A
Schutzart : IP 55
Wärmeklasse : F
Polumschaltbar : -
Einbauort : Rohr
Einbaulage : horizontal
Material Gehäuse : Stahlblech mit Epoxidbeschichtung
Material Flügelrad : Polyamid
Farbe : grau
Gewicht : 158 kg
Gewicht mit Verpackung : 174 kg
Nennweite : 1.000 mm
Breite : 1.130 mm
Höhe : 750 mm
Tiefe : 1.130 mm
Breite mit Verpackung : 1.140 mm
Höhe mit Verpackung : 900 mm
Tiefe mit Verpackung : 1.140 mm
Fördermitteltemperatur bei IMax : -10  C bis 50  C
PTC DIN 44082 : M 100
Verpackungseinheit : 1 Stück
Sortiment : C
GTIN (EAN) : 4012799731665
Technische Daten nach ErP im Best Efficiency Point
(BEP)
Gesamteffizienz e : 43,9 %
Messkategorie : C
Effizienzkategorie : statisch
Effizienzgrad N : 45,7
VSD erforderlich : nein
Herstellungsjahr : siehe Typenschild
Herstellername / Amtliche Registriernummer /
Niederlassungsort des Herstellers : Maico
Elektroapparate-Fabrik GmbH / Registergericht
Freiburg, HRB 601233 / Villingen-Schwenningen
Art.-Nr. : 0073.0166
PBEP / FördervolumenBEP / Pfs, BEP : 5,372 kW / 30.298
m3/h / 280,4 Pa
nBEP : 1.430 1/min
spezifisches Verhältnis : ca. 1
Informationen zur Zerlegung und Entsorgung : siehe
Montageanleitung
Informationen zu Einbau, Betrieb und Instandhaltung :
siehe Montageanleitung
Verwendete Gegenstände bei der Effizienz-Messung, die
nicht durch die Messkategorie beschrieben sind : -
IBEP : 10,74 A
SchallleistungspegelLWA7 : 97 dB(A)
Technische Daten nach ErP im Best Efficiency Point
(BEP)
Gesamteffizienz e : 43,9 %
Messkategorie : C
Effizienzkategorie : statisch
Effizienzgrad N : 45,7
VSD erforderlich : nein
Herstellungsjahr : siehe Typenschild
Herstellername / Amtliche Registriernummer /
Niederlassungsort des Herstellers : Maico
Elektroapparate-Fabrik GmbH / Registergericht
Freiburg, HRB 601233 / Villingen-Schwenningen
Art.-Nr. : 0073.0166
PBEP / FördervolumenBEP / Pfs, BEP : 5,372 kW / 30.298
m3/h / 280,4 Pa
nBEP : 1.430 1/min
spezifisches Verhältnis : ca. 1
Informationen zur Zerlegung und Entsorgung : siehe
Montageanleitung
Informationen zu Einbau, Betrieb und Instandhaltung :
siehe Montageanleitung
Verwendete Gegenstände bei der Effizienz-Messung, die
nicht durch die Messkategorie beschrieben sind : -
IBEP : 10,74 A
SchallleistungspegelLWA7 : 97 dB(A)
Hersteller: MAICO
DAR 100/4 5,5 Axial-Rohrventilator
Artikelnummer: 0073.0166
Menge: 1,000 Stck

**10.868 DAR 100/ Axial-Rohrventilator Axial-Rohrventilator, DN 1000, Drehstrom, Nennleistung 4 kW, 4-Polig**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 39.802 m3/h
Drehzahl : 1.440 1/min
Laufradtyp : axial
Drehzahlsteuerbar : +
Reversierbarkeit : -
Spannungsart : Drehstrom
Bemessungsspannung : 400 V
Netzfrequenz : 50 Hz
Nennleistung : 4.000 W
INenn : 7,75 A
Schutzart : IP 55
Wärmeklasse : F
Polumschaltbar : -
Einbauort : Rohr
Einbaulage : horizontal
Material Gehäuse : Stahlblech mit Epoxidbeschichtung
Material Flügelrad : Polyamid
Farbe : grau
Gewicht : 125 kg
Gewicht mit Verpackung : 141 kg
Nennweite : 1.000 mm
Breite : 1.130 mm
Höhe : 750 mm
Tiefe : 1.130 mm
Breite mit Verpackung : 1.140 mm
Höhe mit Verpackung : 900 mm
Tiefe mit Verpackung : 1.140 mm
Fördermitteltemperatur bei IMax : -10  C bis 50  C
PTC DIN 44082 : M 100
Verpackungseinheit : 1 Stück
Sortiment : C
GTIN (EAN) : 4012799731658
Technische Daten nach ErP im Best Efficiency Point
(BEP)
Gesamteffizienz e : 43,9 %
Messkategorie : C
Effizienzkategorie : statisch
Effizienzgrad N : 46,5
VSD erforderlich : nein
Herstellungsjahr : siehe Typenschild
Herstellername / Amtliche Registriernummer /
Niederlassungsort des Herstellers : Maico
Elektroapparate-Fabrik GmbH / Registergericht
Freiburg, HRB 601233 / Villingen-Schwenningen
Art.-Nr. : 0073.0165
PBEP / FördervolumenBEP / Pfs, BEP : 3,957 kW / 24.149
m3/h / 259 Pa
nBEP : 1.430 1/min
spezifisches Verhältnis : ca. 1
Informationen zur Zerlegung und Entsorgung : siehe
Montageanleitung
Informationen zu Einbau, Betrieb und Instandhaltung :
siehe Montageanleitung
Verwendete Gegenstände bei der Effizienz-Messung, die
nicht durch die Messkategorie beschrieben sind : -
IBEP : 7,75 A
SchallleistungspegelLWA7 : 98 dB(A)
Technische Daten nach ErP im Best Efficiency Point
(BEP)
Gesamteffizienz e : 43,9 %
Messkategorie : C
Effizienzkategorie : statisch
Effizienzgrad N : 46,5
VSD erforderlich : nein
Herstellungsjahr : siehe Typenschild
Herstellername / Amtliche Registriernummer /
Niederlassungsort des Herstellers : Maico
Elektroapparate-Fabrik GmbH / Registergericht
Freiburg, HRB 601233 / Villingen-Schwenningen
Art.-Nr. : 0073.0165
PBEP / FördervolumenBEP / Pfs, BEP : 3,957 kW / 24.149
m3/h / 259 Pa
nBEP : 1.430 1/min
spezifisches Verhältnis : ca. 1
Informationen zur Zerlegung und Entsorgung : siehe
Montageanleitung
Informationen zu Einbau, Betrieb und Instandhaltung :
siehe Montageanleitung
Verwendete Gegenstände bei der Effizienz-Messung, die
nicht durch die Messkategorie beschrieben sind : -
IBEP : 7,75 A
SchallleistungspegelLWA7 : 98 dB(A)
Hersteller: MAICO
DAR 100/4 4 Axial-Rohrventilator
Artikelnummer: 0073.0165
Menge: 1,000 Stck

**10.869 DAR 112/ Axial-Rohrventilator Axial-Rohrventilator, DN 1120, Drehstrom, Nennleistung 3 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 46.080 m3/h
Drehzahl : 720 1/min
Laufradtyp : axial
Drehzahlsteuerbar : +
Reversierbarkeit : -
Spannungsart : Drehstrom
Bemessungsspannung : 400 V
Netzfrequenz : 50 Hz
Nennleistung : 3.000 W
INenn : 7,25 A
Schutzart : IP 55
Wärmeklasse : F
Polumschaltbar : -
Einbauort : Rohr
Einbaulage : horizontal
Material Gehäuse : Stahlblech mit Epoxidbeschichtung
Material Flügelrad : Polyamid
Farbe : grau
Gewicht : 177 kg
Gewicht mit Verpackung : 202 kg
Nennweite : 1.120 mm
Breite : 1.250 mm
Höhe : 750 mm
Tiefe : 1.250 mm
Breite mit Verpackung : 1.500 mm
Höhe mit Verpackung : 1.150 mm
Tiefe mit Verpackung : 1.490 mm
Fördermitteltemperatur bei IMax : -10  C bis 50  C
PTC DIN 44082 : M 100
Verpackungseinheit : 1 Stück
Sortiment : C
GTIN (EAN) : 4012799731856
Technische Daten nach ErP im Best Efficiency Point
(BEP)
Gesamteffizienz e : 41,8 %
Messkategorie : C
Effizienzkategorie : statisch
Effizienzgrad N : 45
VSD erforderlich : nein
Herstellungsjahr : siehe Typenschild
Herstellername / Amtliche Registriernummer /
Niederlassungsort des Herstellers : Maico
Elektroapparate-Fabrik GmbH / Registergericht
Freiburg, HRB 601233 / Villingen-Schwenningen
Art.-Nr. : 0073.0185
PBEP / FördervolumenBEP / Pfs, BEP : 3,147 kW / 29.808
m3/h / 159 Pa
nBEP : 730 1/min
spezifisches Verhältnis : ca. 1
Informationen zur Zerlegung und Entsorgung : siehe
Montageanleitung
Informationen zu Einbau, Betrieb und Instandhaltung :
siehe Montageanleitung
Verwendete Gegenstände bei der Effizienz-Messung, die
nicht durch die Messkategorie beschrieben sind : -
IBEP : 7,25 A
SchallleistungspegelLWA7 : 85 dB(A)
Technische Daten nach ErP im Best Efficiency Point
(BEP)
Gesamteffizienz e : 41,8 %
Messkategorie : C
Effizienzkategorie : statisch
Effizienzgrad N : 45
VSD erforderlich : nein
Herstellungsjahr : siehe Typenschild
Herstellername / Amtliche Registriernummer /
Niederlassungsort des Herstellers : Maico
Elektroapparate-Fabrik GmbH / Registergericht
Freiburg, HRB 601233 / Villingen-Schwenningen
Art.-Nr. : 0073.0185
PBEP / FördervolumenBEP / Pfs, BEP : 3,147 kW / 29.808
m3/h / 159 Pa
nBEP : 730 1/min
spezifisches Verhältnis : ca. 1
Informationen zur Zerlegung und Entsorgung : siehe
Montageanleitung
Informationen zu Einbau, Betrieb und Instandhaltung :
siehe Montageanleitung
Verwendete Gegenstände bei der Effizienz-Messung, die
nicht durch die Messkategorie beschrieben sind : -
IBEP : 7,25 A
SchallleistungspegelLWA7 : 85 dB(A)
Hersteller: MAICO
DAR 112/8 3 Axial-Rohrventilator
Artikelnummer: 0073.0185
Menge: 1,000 Stck

**10.870 DAR 112/ Axial-Rohrventilator Axial-Rohrventilator, DN 1120, Drehstrom, Nennleistung 2,2 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 39.600 m3/h
Drehzahl : 720 1/min
Laufradtyp : axial
Drehzahlsteuerbar : +
Reversierbarkeit : -
Spannungsart : Drehstrom
Bemessungsspannung : 400 V
Netzfrequenz : 50 Hz
Nennleistung : 2.200 W
INenn : 5,54 A
Schutzart : IP 55
Wärmeklasse : F
Polumschaltbar : -
Einbauort : Rohr
Einbaulage : horizontal
Material Gehäuse : Stahlblech mit Epoxidbeschichtung
Material Flügelrad : Polyamid
Farbe : grau
Gewicht : 165 kg
Gewicht mit Verpackung : 220 kg
Nennweite : 1.120 mm
Breite : 1.250 mm
Höhe : 750 mm
Tiefe : 1.250 mm
Breite mit Verpackung : 1.500 mm
Höhe mit Verpackung : 1.150 mm
Tiefe mit Verpackung : 1.490 mm
Fördermitteltemperatur bei IMax : -10  C bis 50  C
PTC DIN 44082 : M 100
Verpackungseinheit : 1 Stück
Sortiment : C
GTIN (EAN) : 4012799731849
Technische Daten nach ErP im Best Efficiency Point
(BEP)
Gesamteffizienz e : 43,3 %
Messkategorie : C
Effizienzkategorie : statisch
Effizienzgrad N : 47,2
VSD erforderlich : nein
Herstellungsjahr : siehe Typenschild
Herstellername / Amtliche Registriernummer /
Niederlassungsort des Herstellers : Maico
Elektroapparate-Fabrik GmbH / Registergericht
Freiburg, HRB 601233 / Villingen-Schwenningen
Art.-Nr. : 0073.0184
PBEP / FördervolumenBEP / Pfs, BEP : 2,433 kW / 25.632
m3/h / 148 Pa
nBEP : 730 1/min
spezifisches Verhältnis : ca. 1
Informationen zur Zerlegung und Entsorgung : siehe
Montageanleitung
Informationen zu Einbau, Betrieb und Instandhaltung :
siehe Montageanleitung
Verwendete Gegenstände bei der Effizienz-Messung, die
nicht durch die Messkategorie beschrieben sind : -
IBEP : 5,54 A
SchallleistungspegelLWA7 : 90 dB(A)
Technische Daten nach ErP im Best Efficiency Point
(BEP)
Gesamteffizienz e : 43,3 %
Messkategorie : C
Effizienzkategorie : statisch
Effizienzgrad N : 47,2
VSD erforderlich : nein
Herstellungsjahr : siehe Typenschild
Herstellername / Amtliche Registriernummer /
Niederlassungsort des Herstellers : Maico
Elektroapparate-Fabrik GmbH / Registergericht
Freiburg, HRB 601233 / Villingen-Schwenningen
Art.-Nr. : 0073.0184
PBEP / FördervolumenBEP / Pfs, BEP : 2,433 kW / 25.632
m3/h / 148 Pa
nBEP : 730 1/min
spezifisches Verhältnis : ca. 1
Informationen zur Zerlegung und Entsorgung : siehe
Montageanleitung
Informationen zu Einbau, Betrieb und Instandhaltung :
siehe Montageanleitung
Verwendete Gegenstände bei der Effizienz-Messung, die
nicht durch die Messkategorie beschrieben sind : -
IBEP : 5,54 A
SchallleistungspegelLWA7 : 90 dB(A)
Hersteller: MAICO
DAR 112/8 2,2 Axial-Rohrventilator
Artikelnummer: 0073.0184
Menge: 1,000 Stck

**10.871 DAR 112/ Axial-Rohrventilator Axial-Rohrventilator, DN 1120, Drehstrom, Nennleistung 7,5 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 65.520 m3/h
Drehzahl : 960 1/min
Laufradtyp : axial
Drehzahlsteuerbar : +
Reversierbarkeit : -
Spannungsart : Drehstrom
Bemessungsspannung : 400 V
Netzfrequenz : 50 Hz
Nennleistung : 7.500 W
INenn : 16,97 A
Schutzart : IP 55
Wärmeklasse : F
Polumschaltbar : -
Einbauort : Rohr
Einbaulage : horizontal
Material Gehäuse : Stahlblech mit Epoxidbeschichtung
Material Flügelrad : Polyamid
Farbe : grau
Gewicht : 217 kg
Gewicht mit Verpackung : 242 kg
Nennweite : 1.120 mm
Breite : 1.250 mm
Höhe : 750 mm
Tiefe : 1.250 mm
Breite mit Verpackung : 1.500 mm
Höhe mit Verpackung : 1.150 mm
Tiefe mit Verpackung : 1.490 mm
Fördermitteltemperatur bei IMax : -10  C bis 50  C
PTC DIN 44082 : M 100
Verpackungseinheit : 1 Stück
Sortiment : C
GTIN (EAN) : 4012799731832
Technische Daten nach ErP im Best Efficiency Point
(BEP)
Gesamteffizienz e : 40,2 %
Messkategorie : C
Effizienzkategorie : statisch
Effizienzgrad N : 40,8
VSD erforderlich : nein
Herstellungsjahr : siehe Typenschild
Herstellername / Amtliche Registriernummer /
Niederlassungsort des Herstellers : Maico
Elektroapparate-Fabrik GmbH / Registergericht
Freiburg, HRB 601233 / Villingen-Schwenningen
Art.-Nr. : 0073.0183
PBEP / FördervolumenBEP / Pfs, BEP : 8,33 kW / 42.480
m3/h / 283 Pa
nBEP : 970 1/min
spezifisches Verhältnis : ca. 1
Informationen zur Zerlegung und Entsorgung : siehe
Montageanleitung
Informationen zu Einbau, Betrieb und Instandhaltung :
siehe Montageanleitung
Verwendete Gegenstände bei der Effizienz-Messung, die
nicht durch die Messkategorie beschrieben sind : -
IBEP : 16,97 A
SchallleistungspegelLWA7 : 95 dB(A)
Technische Daten nach ErP im Best Efficiency Point
(BEP)
Gesamteffizienz e : 40,2 %
Messkategorie : C
Effizienzkategorie : statisch
Effizienzgrad N : 40,8
VSD erforderlich : nein
Herstellungsjahr : siehe Typenschild
Herstellername / Amtliche Registriernummer /
Niederlassungsort des Herstellers : Maico
Elektroapparate-Fabrik GmbH / Registergericht
Freiburg, HRB 601233 / Villingen-Schwenningen
Art.-Nr. : 0073.0183
PBEP / FördervolumenBEP / Pfs, BEP : 8,33 kW / 42.480
m3/h / 283 Pa
nBEP : 970 1/min
spezifisches Verhältnis : ca. 1
Informationen zur Zerlegung und Entsorgung : siehe
Montageanleitung
Informationen zu Einbau, Betrieb und Instandhaltung :
siehe Montageanleitung
Verwendete Gegenstände bei der Effizienz-Messung, die
nicht durch die Messkategorie beschrieben sind : -
IBEP : 16,97 A
SchallleistungspegelLWA7 : 95 dB(A)
Hersteller: MAICO
DAR 112/6 7,5 Axial-Rohrventilator
Artikelnummer: 0073.0183
Menge: 1,000 Stck

**10.872 DAR 112/ Axial-Rohrventilator Axial-Rohrventilator, DN 1120, Drehstrom, Nennleistung 5,5 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 56.880 m3/h
Drehzahl : 960 1/min
Laufradtyp : axial
Drehzahlsteuerbar : +
Reversierbarkeit : -
Spannungsart : Drehstrom
Bemessungsspannung : 400 V
Netzfrequenz : 50 Hz
Nennleistung : 5.500 W
INenn : 12,38 A
Schutzart : IP 55
Wärmeklasse : F
Polumschaltbar : -
Einbauort : Rohr
Einbaulage : horizontal
Material Gehäuse : Stahlblech mit Epoxidbeschichtung
Material Flügelrad : Polyamid
Farbe : grau
Gewicht : 180 kg
Gewicht mit Verpackung : 205 kg
Nennweite : 1.120 mm
Breite : 1.250 mm
Höhe : 750 mm
Tiefe : 1.250 mm
Breite mit Verpackung : 1.500 mm
Höhe mit Verpackung : 1.150 mm
Tiefe mit Verpackung : 1.490 mm
Fördermitteltemperatur bei IMax : -10  C bis 50  C
PTC DIN 44082 : M 100
Verpackungseinheit : 1 Stück
Sortiment : C
GTIN (EAN) : 4012799731825
Technische Daten nach ErP im Best Efficiency Point
(BEP)
Gesamteffizienz e : 44,9 %
Messkategorie : C
Effizienzkategorie : statisch
Effizienzgrad N : 46,1
VSD erforderlich : nein
Herstellungsjahr : siehe Typenschild
Herstellername / Amtliche Registriernummer /
Niederlassungsort des Herstellers : Maico
Elektroapparate-Fabrik GmbH / Registergericht
Freiburg, HRB 601233 / Villingen-Schwenningen
Art.-Nr. : 0073.0182
PBEP / FördervolumenBEP / Pfs, BEP : 6,314 kW / 37.080
m3/h / 275 Pa
nBEP : 970 1/min
spezifisches Verhältnis : ca. 1
Informationen zur Zerlegung und Entsorgung : siehe
Montageanleitung
Informationen zu Einbau, Betrieb und Instandhaltung :
siehe Montageanleitung
Verwendete Gegenstände bei der Effizienz-Messung, die
nicht durch die Messkategorie beschrieben sind : -
IBEP : 12,38 A
SchallleistungspegelLWA7 : 93 dB(A)
Technische Daten nach ErP im Best Efficiency Point
(BEP)
Gesamteffizienz e : 44,9 %
Messkategorie : C
Effizienzkategorie : statisch
Effizienzgrad N : 46,1
VSD erforderlich : nein
Herstellungsjahr : siehe Typenschild
Herstellername / Amtliche Registriernummer /
Niederlassungsort des Herstellers : Maico
Elektroapparate-Fabrik GmbH / Registergericht
Freiburg, HRB 601233 / Villingen-Schwenningen
Art.-Nr. : 0073.0182
PBEP / FördervolumenBEP / Pfs, BEP : 6,314 kW / 37.080
m3/h / 275 Pa
nBEP : 970 1/min
spezifisches Verhältnis : ca. 1
Informationen zur Zerlegung und Entsorgung : siehe
Montageanleitung
Informationen zu Einbau, Betrieb und Instandhaltung :
siehe Montageanleitung
Verwendete Gegenstände bei der Effizienz-Messung, die
nicht durch die Messkategorie beschrieben sind : -
IBEP : 12,38 A
SchallleistungspegelLWA7 : 93 dB(A)
Hersteller: MAICO
DAR 112/6 5,5 Axial-Rohrventilator
Artikelnummer: 0073.0182
Menge: 1,000 Stck

**10.873 DAR 112/ Axial-Rohrventilator Axial-Rohrventilator, DN 1120, Drehstrom, Nennleistung 4 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 48.240 m3/h
Drehzahl : 960 1/min
Laufradtyp : axial
Drehzahlsteuerbar : +
Reversierbarkeit : -
Spannungsart : Drehstrom
Bemessungsspannung : 400 V
Netzfrequenz : 50 Hz
Nennleistung : 4.000 W
INenn : 8,85 A
Schutzart : IP 55
Wärmeklasse : F
Polumschaltbar : -
Einbauort : Rohr
Einbaulage : horizontal
Material Gehäuse : Stahlblech mit Epoxidbeschichtung
Material Flügelrad : Polyamid
Farbe : grau
Gewicht : 162 kg
Gewicht mit Verpackung : 187 kg
Nennweite : 1.120 mm
Breite : 1.250 mm
Höhe : 750 mm
Tiefe : 1.250 mm
Breite mit Verpackung : 1.500 mm
Höhe mit Verpackung : 1.150 mm
Tiefe mit Verpackung : 1.490 mm
Fördermitteltemperatur bei IMax : -10  C bis 50  C
PTC DIN 44082 : M 100
Verpackungseinheit : 1 Stück
Sortiment : C
GTIN (EAN) : 4012799731818
Technische Daten nach ErP im Best Efficiency Point
(BEP)
Gesamteffizienz e : 46,4 %
Messkategorie : C
Effizienzkategorie : statisch
Effizienzgrad N : 48,4
VSD erforderlich : nein
Herstellungsjahr : siehe Typenschild
Herstellername / Amtliche Registriernummer /
Niederlassungsort des Herstellers : Maico
Elektroapparate-Fabrik GmbH / Registergericht
Freiburg, HRB 601233 / Villingen-Schwenningen
Art.-Nr. : 0073.0181
PBEP / FördervolumenBEP / Pfs, BEP : 4,752 kW / 31.356
m3/h / 253 Pa
nBEP : 970 1/min
spezifisches Verhältnis : ca. 1
Informationen zur Zerlegung und Entsorgung : siehe
Montageanleitung
Informationen zu Einbau, Betrieb und Instandhaltung :
siehe Montageanleitung
Verwendete Gegenstände bei der Effizienz-Messung, die
nicht durch die Messkategorie beschrieben sind : -
IBEP : 8,85 A
SchallleistungspegelLWA7 : 96 dB(A)
Technische Daten nach ErP im Best Efficiency Point
(BEP)
Gesamteffizienz e : 46,4 %
Messkategorie : C
Effizienzkategorie : statisch
Effizienzgrad N : 48,4
VSD erforderlich : nein
Herstellungsjahr : siehe Typenschild
Herstellername / Amtliche Registriernummer /
Niederlassungsort des Herstellers : Maico
Elektroapparate-Fabrik GmbH / Registergericht
Freiburg, HRB 601233 / Villingen-Schwenningen
Art.-Nr. : 0073.0181
PBEP / FördervolumenBEP / Pfs, BEP : 4,752 kW / 31.356
m3/h / 253 Pa
nBEP : 970 1/min
spezifisches Verhältnis : ca. 1
Informationen zur Zerlegung und Entsorgung : siehe
Montageanleitung
Informationen zu Einbau, Betrieb und Instandhaltung :
siehe Montageanleitung
Verwendete Gegenstände bei der Effizienz-Messung, die
nicht durch die Messkategorie beschrieben sind : -
IBEP : 8,85 A
SchallleistungspegelLWA7 : 96 dB(A)
Hersteller: MAICO
DAR 112/6 4 Axial-Rohrventilator
Artikelnummer: 0073.0181
Menge: 1,000 Stck

**10.874 DAR 125/ Axial-Rohrventilator Axial-Rohrventilator, DN 1250, Drehstrom, Nennleistung 4 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 59.040 m3/h
Drehzahl : 720 1/min
Laufradtyp : axial
Drehzahlsteuerbar : +
Reversierbarkeit : -
Spannungsart : Drehstrom
Bemessungsspannung : 400 V
Netzfrequenz : 50 Hz
Nennleistung : 4.000 W
INenn : 9,32 A
Schutzart : IP 55
Wärmeklasse : F
Polumschaltbar : -
Einbauort : Rohr
Einbaulage : horizontal
Material Gehäuse : Stahlblech mit Epoxidbeschichtung
Material Flügelrad : Polyamid
Farbe : grau
Gewicht : 218 kg
Gewicht mit Verpackung : 243 kg
Nennweite : 1.250 mm
Breite : 1.380 mm
Höhe : 750 mm
Tiefe : 1.380 mm
Breite mit Verpackung : 1.500 mm
Höhe mit Verpackung : 1.150 mm
Tiefe mit Verpackung : 1.620 mm
Fördermitteltemperatur bei IMax : -10  C bis 50  C
PTC DIN 44082 : M 100
Verpackungseinheit : 1 Stück
Sortiment : C
GTIN (EAN) : 4012799731917
Technische Daten nach ErP im Best Efficiency Point
(BEP)
Gesamteffizienz e : 40,6 %
Messkategorie : C
Effizienzkategorie : statisch
Effizienzgrad N : 43
VSD erforderlich : nein
Herstellungsjahr : siehe Typenschild
Herstellername / Amtliche Registriernummer /
Niederlassungsort des Herstellers : Maico
Elektroapparate-Fabrik GmbH / Registergericht
Freiburg, HRB 601233 / Villingen-Schwenningen
Art.-Nr. : 0073.0191
PBEP / FördervolumenBEP / Pfs, BEP : 4,114 kW / 38.520
m3/h / 156 Pa
nBEP : 715 1/min
spezifisches Verhältnis : ca. 1
Informationen zur Zerlegung und Entsorgung : siehe
Montageanleitung
Informationen zu Einbau, Betrieb und Instandhaltung :
siehe Montageanleitung
Verwendete Gegenstände bei der Effizienz-Messung, die
nicht durch die Messkategorie beschrieben sind : -
IBEP : 9,32 A
SchallleistungspegelLWA7 : 91 dB(A)
Technische Daten nach ErP im Best Efficiency Point
(BEP)
Gesamteffizienz e : 40,6 %
Messkategorie : C
Effizienzkategorie : statisch
Effizienzgrad N : 43
VSD erforderlich : nein
Herstellungsjahr : siehe Typenschild
Herstellername / Amtliche Registriernummer /
Niederlassungsort des Herstellers : Maico
Elektroapparate-Fabrik GmbH / Registergericht
Freiburg, HRB 601233 / Villingen-Schwenningen
Art.-Nr. : 0073.0191
PBEP / FördervolumenBEP / Pfs, BEP : 4,114 kW / 38.520
m3/h / 156 Pa
nBEP : 715 1/min
spezifisches Verhältnis : ca. 1
Informationen zur Zerlegung und Entsorgung : siehe
Montageanleitung
Informationen zu Einbau, Betrieb und Instandhaltung :
siehe Montageanleitung
Verwendete Gegenstände bei der Effizienz-Messung, die
nicht durch die Messkategorie beschrieben sind : -
IBEP : 9,32 A
SchallleistungspegelLWA7 : 91 dB(A)
Hersteller: MAICO
DAR 125/8 4 Axial-Rohrventilator
Artikelnummer: 0073.0191
Menge: 1,000 Stck

**10.875 DAR 125/ Axial-Rohrventilator Axial-Rohrventilator, DN 1250, Drehstrom, Nennleistung 3 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 51.840 m3/h
Drehzahl : 720 1/min
Laufradtyp : axial
Drehzahlsteuerbar : +
Reversierbarkeit : -
Spannungsart : Drehstrom
Bemessungsspannung : 400 V
Netzfrequenz : 50 Hz
Nennleistung : 3.000 W
INenn : 7,25 A
Schutzart : IP 55
Wärmeklasse : F
Polumschaltbar : -
Einbauort : Rohr
Einbaulage : horizontal
Material Gehäuse : Stahlblech mit Epoxidbeschichtung
Material Flügelrad : Polyamid
Farbe : grau
Gewicht : 193 kg
Gewicht mit Verpackung : 218 kg
Nennweite : 1.250 mm
Breite : 1.380 mm
Höhe : 750 mm
Tiefe : 1.380 mm
Breite mit Verpackung : 1.500 mm
Höhe mit Verpackung : 1.150 mm
Tiefe mit Verpackung : 1.620 mm
Fördermitteltemperatur bei IMax : -10  C bis 50  C
PTC DIN 44082 : M 100
Verpackungseinheit : 1 Stück
Sortiment : C
GTIN (EAN) : 4012799731900
Technische Daten nach ErP im Best Efficiency Point
(BEP)
Gesamteffizienz e : 45,7 %
Messkategorie : C
Effizienzkategorie : statisch
Effizienzgrad N : 48,9
VSD erforderlich : nein
Herstellungsjahr : siehe Typenschild
Herstellername / Amtliche Registriernummer /
Niederlassungsort des Herstellers : Maico
Elektroapparate-Fabrik GmbH / Registergericht
Freiburg, HRB 601233 / Villingen-Schwenningen
Art.-Nr. : 0073.0190
PBEP / FördervolumenBEP / Pfs, BEP : 3,075 kW / 33.696
m3/h / 150 Pa
nBEP : 715 1/min
spezifisches Verhältnis : ca. 1
Informationen zur Zerlegung und Entsorgung : siehe
Montageanleitung
Informationen zu Einbau, Betrieb und Instandhaltung :
siehe Montageanleitung
Verwendete Gegenstände bei der Effizienz-Messung, die
nicht durch die Messkategorie beschrieben sind : -
IBEP : 7,25 A
SchallleistungspegelLWA7 : 90 dB(A)
Technische Daten nach ErP im Best Efficiency Point
(BEP)
Gesamteffizienz e : 45,7 %
Messkategorie : C
Effizienzkategorie : statisch
Effizienzgrad N : 48,9
VSD erforderlich : nein
Herstellungsjahr : siehe Typenschild
Herstellername / Amtliche Registriernummer /
Niederlassungsort des Herstellers : Maico
Elektroapparate-Fabrik GmbH / Registergericht
Freiburg, HRB 601233 / Villingen-Schwenningen
Art.-Nr. : 0073.0190
PBEP / FördervolumenBEP / Pfs, BEP : 3,075 kW / 33.696
m3/h / 150 Pa
nBEP : 715 1/min
spezifisches Verhältnis : ca. 1
Informationen zur Zerlegung und Entsorgung : siehe
Montageanleitung
Informationen zu Einbau, Betrieb und Instandhaltung :
siehe Montageanleitung
Verwendete Gegenstände bei der Effizienz-Messung, die
nicht durch die Messkategorie beschrieben sind : -
IBEP : 7,25 A
SchallleistungspegelLWA7 : 90 dB(A)
Hersteller: MAICO
DAR 125/8 3 Axial-Rohrventilator
Artikelnummer: 0073.0190
Menge: 1,000 Stck

**10.876 DAR 125/ Axial-Rohrventilator Axial-Rohrventilator, DN 1250, Drehstrom, Nennleistung 2,2 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 45.360 m3/h
Drehzahl : 720 1/min
Laufradtyp : axial
Drehzahlsteuerbar : +
Reversierbarkeit : -
Spannungsart : Drehstrom
Bemessungsspannung : 400 V
Netzfrequenz : 50 Hz
Nennleistung : 2.200 W
INenn : 5,54 A
Schutzart : IP 55
Wärmeklasse : F
Polumschaltbar : -
Einbauort : Rohr
Einbaulage : horizontal
Material Gehäuse : Stahlblech mit Epoxidbeschichtung
Material Flügelrad : Polyamid
Farbe : grau
Gewicht : 181 kg
Gewicht mit Verpackung : 206 kg
Nennweite : 1.250 mm
Breite : 1.380 mm
Höhe : 750 mm
Tiefe : 1.380 mm
Breite mit Verpackung : 1.500 mm
Höhe mit Verpackung : 1.150 mm
Tiefe mit Verpackung : 1.620 mm
Fördermitteltemperatur bei IMax : -10  C bis 50  C
PTC DIN 44082 : M 100
Verpackungseinheit : 1 Stück
Sortiment : C
GTIN (EAN) : 4012799731894
Technische Daten nach ErP im Best Efficiency Point
(BEP)
Gesamteffizienz e : 46,8 %
Messkategorie : C
Effizienzkategorie : statisch
Effizienzgrad N : 50,7
VSD erforderlich : nein
Herstellungsjahr : siehe Typenschild
Herstellername / Amtliche Registriernummer /
Niederlassungsort des Herstellers : Maico
Elektroapparate-Fabrik GmbH / Registergericht
Freiburg, HRB 601233 / Villingen-Schwenningen
Art.-Nr. : 0073.0189
PBEP / FördervolumenBEP / Pfs, BEP : 2,421 kW / 26.316
m3/h / 155 Pa
nBEP : 715 1/min
spezifisches Verhältnis : ca. 1
Informationen zur Zerlegung und Entsorgung : siehe
Montageanleitung
Informationen zu Einbau, Betrieb und Instandhaltung :
siehe Montageanleitung
Verwendete Gegenstände bei der Effizienz-Messung, die
nicht durch die Messkategorie beschrieben sind : -
IBEP : 5,54 A
SchallleistungspegelLWA7 : 92 dB(A)
Technische Daten nach ErP im Best Efficiency Point
(BEP)
Gesamteffizienz e : 46,8 %
Messkategorie : C
Effizienzkategorie : statisch
Effizienzgrad N : 50,7
VSD erforderlich : nein
Herstellungsjahr : siehe Typenschild
Herstellername / Amtliche Registriernummer /
Niederlassungsort des Herstellers : Maico
Elektroapparate-Fabrik GmbH / Registergericht
Freiburg, HRB 601233 / Villingen-Schwenningen
Art.-Nr. : 0073.0189
PBEP / FördervolumenBEP / Pfs, BEP : 2,421 kW / 26.316
m3/h / 155 Pa
nBEP : 715 1/min
spezifisches Verhältnis : ca. 1
Informationen zur Zerlegung und Entsorgung : siehe
Montageanleitung
Informationen zu Einbau, Betrieb und Instandhaltung :
siehe Montageanleitung
Verwendete Gegenstände bei der Effizienz-Messung, die
nicht durch die Messkategorie beschrieben sind : -
IBEP : 5,54 A
SchallleistungspegelLWA7 : 92 dB(A)
Hersteller: MAICO
DAR 125/8 2,2 Axial-Rohrventilator
Artikelnummer: 0073.0189
Menge: 1,000 Stck

**10.877 DAR 125/ Axial-Rohrventilator Axial-Rohrventilator, DN 1250, Drehstrom, Nennleistung 11 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 78.840 m3/h
Drehzahl : 960 1/min
Laufradtyp : axial
Drehzahlsteuerbar : +
Reversierbarkeit : -
Spannungsart : Drehstrom
Bemessungsspannung : 400 V
Netzfrequenz : 50 Hz
Nennleistung : 11.000 W
INenn : 22,87 A
Schutzart : IP 55
Wärmeklasse : F
Polumschaltbar : -
Einbauort : Rohr
Einbaulage : horizontal
Material Gehäuse : Stahlblech mit Epoxidbeschichtung
Material Flügelrad : Polyamid
Farbe : grau
Gewicht : 270 kg
Gewicht mit Verpackung : 295 kg
Nennweite : 1.250 mm
Breite : 1.380 mm
Höhe : 750 mm
Tiefe : 1.380 mm
Breite mit Verpackung : 1.500 mm
Höhe mit Verpackung : 1.150 mm
Tiefe mit Verpackung : 1.620 mm
Fördermitteltemperatur bei IMax : -10  C bis 50  C
PTC DIN 44082 : M 100
Verpackungseinheit : 1 Stück
Sortiment : C
GTIN (EAN) : 4012799731887
Technische Daten nach ErP im Best Efficiency Point
(BEP)
Gesamteffizienz e : 42 %
Messkategorie : C
Effizienzkategorie : statisch
Effizienzgrad N : 42,2
VSD erforderlich : nein
Herstellungsjahr : siehe Typenschild
Herstellername / Amtliche Registriernummer /
Niederlassungsort des Herstellers : Maico
Elektroapparate-Fabrik GmbH / Registergericht
Freiburg, HRB 601233 / Villingen-Schwenningen
Art.-Nr. : 0073.0188
PBEP / FördervolumenBEP / Pfs, BEP : 9,425 kW / 51.480
m3/h / 277 Pa
nBEP : 970 1/min
spezifisches Verhältnis : ca. 1
Informationen zur Zerlegung und Entsorgung : siehe
Montageanleitung
Informationen zu Einbau, Betrieb und Instandhaltung :
siehe Montageanleitung
Verwendete Gegenstände bei der Effizienz-Messung, die
nicht durch die Messkategorie beschrieben sind : -
IBEP : 22,87 A
SchallleistungspegelLWA7 : 98 dB(A)
Technische Daten nach ErP im Best Efficiency Point
(BEP)
Gesamteffizienz e : 42 %
Messkategorie : C
Effizienzkategorie : statisch
Effizienzgrad N : 42,2
VSD erforderlich : nein
Herstellungsjahr : siehe Typenschild
Herstellername / Amtliche Registriernummer /
Niederlassungsort des Herstellers : Maico
Elektroapparate-Fabrik GmbH / Registergericht
Freiburg, HRB 601233 / Villingen-Schwenningen
Art.-Nr. : 0073.0188
PBEP / FördervolumenBEP / Pfs, BEP : 9,425 kW / 51.480
m3/h / 277 Pa
nBEP : 970 1/min
spezifisches Verhältnis : ca. 1
Informationen zur Zerlegung und Entsorgung : siehe
Montageanleitung
Informationen zu Einbau, Betrieb und Instandhaltung :
siehe Montageanleitung
Verwendete Gegenstände bei der Effizienz-Messung, die
nicht durch die Messkategorie beschrieben sind : -
IBEP : 22,87 A
SchallleistungspegelLWA7 : 98 dB(A)
Hersteller: MAICO
DAR 125/6 11 Axial-Rohrventilator
Artikelnummer: 0073.0188
Menge: 1,000 Stck

**10.878 DAR 125/ Axial-Rohrventilator Axial-Rohrventilator, DN 1250, Drehstrom, Nennleistung 7,5 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 73.080 m3/h
Drehzahl : 960 1/min
Laufradtyp : axial
Drehzahlsteuerbar : +
Reversierbarkeit : -
Spannungsart : Drehstrom
Bemessungsspannung : 400 V
Netzfrequenz : 50 Hz
Nennleistung : 7.500 W
INenn : 16,97 A
Schutzart : IP 55
Wärmeklasse : F
Polumschaltbar : -
Einbauort : Rohr
Einbaulage : horizontal
Material Gehäuse : Stahlblech mit Epoxidbeschichtung
Material Flügelrad : Polyamid
Farbe : grau
Gewicht : 228 kg
Gewicht mit Verpackung : 253 kg
Nennweite : 1.250 mm
Breite : 1.380 mm
Höhe : 750 mm
Tiefe : 1.380 mm
Breite mit Verpackung : 1.500 mm
Höhe mit Verpackung : 1.150 mm
Tiefe mit Verpackung : 1.620 mm
Fördermitteltemperatur bei IMax : -10  C bis 50  C
PTC DIN 44082 : M 100
Verpackungseinheit : 1 Stück
Sortiment : C
GTIN (EAN) : 4012799731870
Technische Daten nach ErP im Best Efficiency Point
(BEP)
Gesamteffizienz e : 45,8 %
Messkategorie : C
Effizienzkategorie : statisch
Effizienzgrad N : 46,4
VSD erforderlich : nein
Herstellungsjahr : siehe Typenschild
Herstellername / Amtliche Registriernummer /
Niederlassungsort des Herstellers : Maico
Elektroapparate-Fabrik GmbH / Registergericht
Freiburg, HRB 601233 / Villingen-Schwenningen
Art.-Nr. : 0073.0187
PBEP / FördervolumenBEP / Pfs, BEP : 7,959 kW / 47.520
m3/h / 276 Pa
nBEP : 970 1/min
spezifisches Verhältnis : ca. 1
Informationen zur Zerlegung und Entsorgung : siehe
Montageanleitung
Informationen zu Einbau, Betrieb und Instandhaltung :
siehe Montageanleitung
Verwendete Gegenstände bei der Effizienz-Messung, die
nicht durch die Messkategorie beschrieben sind : -
IBEP : 16,97 A
pf, BEP : 276 Pa
SchallleistungspegelLWA7 : 97 dB(A)
Technische Daten nach ErP im Best Efficiency Point
(BEP)
Gesamteffizienz e : 45,8 %
Messkategorie : C
Effizienzkategorie : statisch
Effizienzgrad N : 46,4
VSD erforderlich : nein
Herstellungsjahr : siehe Typenschild
Herstellername / Amtliche Registriernummer /
Niederlassungsort des Herstellers : Maico
Elektroapparate-Fabrik GmbH / Registergericht
Freiburg, HRB 601233 / Villingen-Schwenningen
Art.-Nr. : 0073.0187
PBEP / FördervolumenBEP / Pfs, BEP : 7,959 kW / 47.520
m3/h / 276 Pa
nBEP : 970 1/min
spezifisches Verhältnis : ca. 1
Informationen zur Zerlegung und Entsorgung : siehe
Montageanleitung
Informationen zu Einbau, Betrieb und Instandhaltung :
siehe Montageanleitung
Verwendete Gegenstände bei der Effizienz-Messung, die
nicht durch die Messkategorie beschrieben sind : -
IBEP : 16,97 A
pf, BEP : 276 Pa
SchallleistungspegelLWA7 : 97 dB(A)
Hersteller: MAICO
DAR 125/6 7,5 Axial-Rohrventilator
Artikelnummer: 0073.0187
Menge: 1,000 Stck

**10.879 DAR 125/ Axial-Rohrventilator Axial-Rohrventilator, DN 1250, Drehstrom, Nennleistung 5,5 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 65.160 m3/h
Drehzahl : 960 1/min
Laufradtyp : axial
Drehzahlsteuerbar : +
Reversierbarkeit : -
Spannungsart : Drehstrom
Bemessungsspannung : 400 V
Netzfrequenz : 50 Hz
Nennleistung : 5.500 W
INenn : 12,38 A
Schutzart : IP 55
Wärmeklasse : F
Polumschaltbar : -
Einbauort : Rohr
Einbaulage : horizontal
Material Gehäuse : Stahlblech mit Epoxidbeschichtung
Material Flügelrad : Polyamid
Farbe : grau
Gewicht : 195 kg
Gewicht mit Verpackung : 220 kg
Nennweite : 1.250 mm
Breite : 1.380 mm
Höhe : 750 mm
Tiefe : 1.380 mm
Breite mit Verpackung : 1.500 mm
Höhe mit Verpackung : 1.150 mm
Tiefe mit Verpackung : 1.620 mm
Fördermitteltemperatur bei IMax : -10  C bis 50  C
PTC DIN 44082 : M 100
Verpackungseinheit : 1 Stück
Sortiment : C
GTIN (EAN) : 4012799731863
Technische Daten nach ErP im Best Efficiency Point
(BEP)
Gesamteffizienz e : 48,4 %
Messkategorie : C
Effizienzkategorie : statisch
Effizienzgrad N : 49,7
VSD erforderlich : nein
Herstellungsjahr : siehe Typenschild
Herstellername / Amtliche Registriernummer /
Niederlassungsort des Herstellers : Maico
Elektroapparate-Fabrik GmbH / Registergericht
Freiburg, HRB 601233 / Villingen-Schwenningen
Art.-Nr. : 0073.0186
PBEP / FördervolumenBEP / Pfs, BEP : 6,291 kW / 37.800
m3/h / 290 Pa
nBEP : 970 1/min
spezifisches Verhältnis : ca. 1
Informationen zur Zerlegung und Entsorgung : siehe
Montageanleitung
Informationen zu Einbau, Betrieb und Instandhaltung :
siehe Montageanleitung
Verwendete Gegenstände bei der Effizienz-Messung, die
nicht durch die Messkategorie beschrieben sind : -
IBEP : 12,38 A
SchallleistungspegelLWA7 : 96 dB(A)
Technische Daten nach ErP im Best Efficiency Point
(BEP)
Gesamteffizienz e : 48,4 %
Messkategorie : C
Effizienzkategorie : statisch
Effizienzgrad N : 49,7
VSD erforderlich : nein
Herstellungsjahr : siehe Typenschild
Herstellername / Amtliche Registriernummer /
Niederlassungsort des Herstellers : Maico
Elektroapparate-Fabrik GmbH / Registergericht
Freiburg, HRB 601233 / Villingen-Schwenningen
Art.-Nr. : 0073.0186
PBEP / FördervolumenBEP / Pfs, BEP : 6,291 kW / 37.800
m3/h / 290 Pa
nBEP : 970 1/min
spezifisches Verhältnis : ca. 1
Informationen zur Zerlegung und Entsorgung : siehe
Montageanleitung
Informationen zu Einbau, Betrieb und Instandhaltung :
siehe Montageanleitung
Verwendete Gegenstände bei der Effizienz-Messung, die
nicht durch die Messkategorie beschrieben sind : -
IBEP : 12,38 A
SchallleistungspegelLWA7 : 96 dB(A)
Hersteller: MAICO
DAR 125/6 5,5 Axial-Rohrventilator
Artikelnummer: 0073.0186
Menge: 1,000 Stck

**10.880 DAR 140/ Axial-Rohrventilator Axial-Rohrventilator, DN 1400, Drehstrom, Nennleistung 7,5 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 84.960 m3/h
Drehzahl : 720 1/min
Laufradtyp : axial
Drehzahlsteuerbar : +
Reversierbarkeit : -
Spannungsart : Drehstrom
Bemessungsspannung : 400 V
Netzfrequenz : 50 Hz
Nennleistung : 7.500 W
INenn : 16,33 A
Schutzart : IP 55
Wärmeklasse : F
Polumschaltbar : -
Einbauort : Rohr
Einbaulage : horizontal
Material Gehäuse : Stahlblech mit Epoxidbeschichtung
Material Flügelrad : Polyamid
Farbe : grau
Gewicht : 390 kg
Gewicht mit Verpackung : 417 kg
Nennweite : 1.400 mm
Breite : 1.540 mm
Höhe : 815 mm
Tiefe : 1.540 mm
Breite mit Verpackung : 1.600 mm
Höhe mit Verpackung : 1.500 mm
Tiefe mit Verpackung : 1.770 mm
Fördermitteltemperatur bei IMax : -10  C bis 50  C
PTC DIN 44082 : M 100
Verpackungseinheit : 1 Stück
Sortiment : C
GTIN (EAN) : 4012799731955
Technische Daten nach ErP im Best Efficiency Point
(BEP)
Gesamteffizienz e : 42 %
Messkategorie : C
Effizienzkategorie : statisch
Effizienzgrad N : 42,7
VSD erforderlich : nein
Herstellungsjahr : siehe Typenschild
Herstellername / Amtliche Registriernummer /
Niederlassungsort des Herstellers : Maico
Elektroapparate-Fabrik GmbH / Registergericht
Freiburg, HRB 601233 / Villingen-Schwenningen
Art.-Nr. : 0073.0195
PBEP / FördervolumenBEP / Pfs, BEP : 7,732 kW / 55.080
m3/h / 212 Pa
nBEP : 735 1/min
spezifisches Verhältnis : ca. 1
Informationen zur Zerlegung und Entsorgung : siehe
Montageanleitung
Informationen zu Einbau, Betrieb und Instandhaltung :
siehe Montageanleitung
Verwendete Gegenstände bei der Effizienz-Messung, die
nicht durch die Messkategorie beschrieben sind : -
IBEP : 16,33 A
SchallleistungspegelLWA7 : 94 dB(A)
Technische Daten nach ErP im Best Efficiency Point
(BEP)
Gesamteffizienz e : 42 %
Messkategorie : C
Effizienzkategorie : statisch
Effizienzgrad N : 42,7
VSD erforderlich : nein
Herstellungsjahr : siehe Typenschild
Herstellername / Amtliche Registriernummer /
Niederlassungsort des Herstellers : Maico
Elektroapparate-Fabrik GmbH / Registergericht
Freiburg, HRB 601233 / Villingen-Schwenningen
Art.-Nr. : 0073.0195
PBEP / FördervolumenBEP / Pfs, BEP : 7,732 kW / 55.080
m3/h / 212 Pa
nBEP : 735 1/min
spezifisches Verhältnis : ca. 1
Informationen zur Zerlegung und Entsorgung : siehe
Montageanleitung
Informationen zu Einbau, Betrieb und Instandhaltung :
siehe Montageanleitung
Verwendete Gegenstände bei der Effizienz-Messung, die
nicht durch die Messkategorie beschrieben sind : -
IBEP : 16,33 A
SchallleistungspegelLWA7 : 94 dB(A)
Hersteller: MAICO
DAR 140/8 7,5 Axial-Rohrventilator
Artikelnummer: 0073.0195
Menge: 1,000 Stck

**10.881 DAR 140/ Axial-Rohrventilator Axial-Rohrventilator, DN 1400, Drehstrom, Nennleistung 5,5 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 71.280 m3/h
Drehzahl : 720 1/min
Laufradtyp : axial
Drehzahlsteuerbar : +
Reversierbarkeit : -
Spannungsart : Drehstrom
Bemessungsspannung : 400 V
Netzfrequenz : 50 Hz
Nennleistung : 5.500 W
INenn : 12,22 A
Schutzart : IP 55
Wärmeklasse : F
Polumschaltbar : -
Einbauort : Rohr
Einbaulage : horizontal
Material Gehäuse : Stahlblech mit Epoxidbeschichtung
Material Flügelrad : Polyamid
Farbe : grau
Gewicht : 370 kg
Gewicht mit Verpackung : 397 kg
Nennweite : 1.400 mm
Breite : 1.540 mm
Höhe : 815 mm
Tiefe : 1.540 mm
Breite mit Verpackung : 1.600 mm
Höhe mit Verpackung : 1.500 mm
Tiefe mit Verpackung : 1.770 mm
Fördermitteltemperatur bei IMax : -10  C bis 50  C
PTC DIN 44082 : M 100
Verpackungseinheit : 1 Stück
Sortiment : C
GTIN (EAN) : 4012799731948
Technische Daten nach ErP im Best Efficiency Point
(BEP)
Gesamteffizienz e : 46,2 %
Messkategorie : C
Effizienzkategorie : statisch
Effizienzgrad N : 47,9
VSD erforderlich : nein
Herstellungsjahr : siehe Typenschild
Herstellername / Amtliche Registriernummer /
Niederlassungsort des Herstellers : Maico
Elektroapparate-Fabrik GmbH / Registergericht
Freiburg, HRB 601233 / Villingen-Schwenningen
Art.-Nr. : 0073.0194
PBEP / FördervolumenBEP / Pfs, BEP : 5,521 kW / 41.400
m3/h / 222 Pa
nBEP : 735 1/min
spezifisches Verhältnis : ca. 1
Informationen zur Zerlegung und Entsorgung : siehe
Montageanleitung
Informationen zu Einbau, Betrieb und Instandhaltung :
siehe Montageanleitung
Verwendete Gegenstände bei der Effizienz-Messung, die
nicht durch die Messkategorie beschrieben sind : -
IBEP : 12,22 A
SchallleistungspegelLWA7 : 90 dB(A)
Technische Daten nach ErP im Best Efficiency Point
(BEP)
Gesamteffizienz e : 46,2 %
Messkategorie : C
Effizienzkategorie : statisch
Effizienzgrad N : 47,9
VSD erforderlich : nein
Herstellungsjahr : siehe Typenschild
Herstellername / Amtliche Registriernummer /
Niederlassungsort des Herstellers : Maico
Elektroapparate-Fabrik GmbH / Registergericht
Freiburg, HRB 601233 / Villingen-Schwenningen
Art.-Nr. : 0073.0194
PBEP / FördervolumenBEP / Pfs, BEP : 5,521 kW / 41.400
m3/h / 222 Pa
nBEP : 735 1/min
spezifisches Verhältnis : ca. 1
Informationen zur Zerlegung und Entsorgung : siehe
Montageanleitung
Informationen zu Einbau, Betrieb und Instandhaltung :
siehe Montageanleitung
Verwendete Gegenstände bei der Effizienz-Messung, die
nicht durch die Messkategorie beschrieben sind : -
IBEP : 12,22 A
SchallleistungspegelLWA7 : 90 dB(A)
Hersteller: MAICO
DAR 140/8 5,5 Axial-Rohrventilator
Artikelnummer: 0073.0194
Menge: 1,000 Stck

**10.882 DAR 140/ Axial-Rohrventilator Axial-Rohrventilator, DN 1400, Drehstrom, Nennleistung 15 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 104.040 m3/h
Drehzahl : 960 1/min
Laufradtyp : axial
Drehzahlsteuerbar : +
Reversierbarkeit : -
Spannungsart : Drehstrom
Bemessungsspannung : 400 V
Netzfrequenz : 50 Hz
Nennleistung : 15.000 W
INenn : 30,51 A
Schutzart : IP 55
Wärmeklasse : F
Polumschaltbar : -
Einbauort : Rohr
Einbaulage : horizontal
Material Gehäuse : Stahlblech mit Epoxidbeschichtung
Material Flügelrad : Polyamid
Farbe : grau
Gewicht : 442 kg
Gewicht mit Verpackung : 469 kg
Nennweite : 1.400 mm
Breite : 1.540 mm
Höhe : 815 mm
Tiefe : 1.540 mm
Breite mit Verpackung : 1.600 mm
Höhe mit Verpackung : 1.500 mm
Tiefe mit Verpackung : 1.770 mm
Fördermitteltemperatur bei IMax : -10  C bis 50  C
PTC DIN 44082 : M 100
Verpackungseinheit : 1 Stück
Sortiment : C
GTIN (EAN) : 4012799731931
Technische Daten nach ErP im Best Efficiency Point
(BEP)
Gesamteffizienz e : 46 %
Messkategorie : C
Effizienzkategorie : statisch
Effizienzgrad N : 44,9
VSD erforderlich : nein
Herstellungsjahr : siehe Typenschild
Herstellername / Amtliche Registriernummer /
Niederlassungsort des Herstellers : Maico
Elektroapparate-Fabrik GmbH / Registergericht
Freiburg, HRB 601233 / Villingen-Schwenningen
Art.-Nr. : 0073.0193
PBEP / FördervolumenBEP / Pfs, BEP : 15,162 kW / 67.680
m3/h / 371 Pa
nBEP : 980 1/min
spezifisches Verhältnis : ca. 1
Informationen zur Zerlegung und Entsorgung : siehe
Montageanleitung
Informationen zu Einbau, Betrieb und Instandhaltung :
siehe Montageanleitung
Verwendete Gegenstände bei der Effizienz-Messung, die
nicht durch die Messkategorie beschrieben sind : -
IBEP : 30,51 A
SchallleistungspegelLWA7 : 98 dB(A)
Technische Daten nach ErP im Best Efficiency Point
(BEP)
Gesamteffizienz e : 46 %
Messkategorie : C
Effizienzkategorie : statisch
Effizienzgrad N : 44,9
VSD erforderlich : nein
Herstellungsjahr : siehe Typenschild
Herstellername / Amtliche Registriernummer /
Niederlassungsort des Herstellers : Maico
Elektroapparate-Fabrik GmbH / Registergericht
Freiburg, HRB 601233 / Villingen-Schwenningen
Art.-Nr. : 0073.0193
PBEP / FördervolumenBEP / Pfs, BEP : 15,162 kW / 67.680
m3/h / 371 Pa
nBEP : 980 1/min
spezifisches Verhältnis : ca. 1
Informationen zur Zerlegung und Entsorgung : siehe
Montageanleitung
Informationen zu Einbau, Betrieb und Instandhaltung :
siehe Montageanleitung
Verwendete Gegenstände bei der Effizienz-Messung, die
nicht durch die Messkategorie beschrieben sind : -
IBEP : 30,51 A
SchallleistungspegelLWA7 : 98 dB(A)
Hersteller: MAICO
DAR 140/6 15 Axial-Rohrventilator
Artikelnummer: 0073.0193
Menge: 1,000 Stck

**10.883 DAR 140/ Axial-Rohrventilator Axial-Rohrventilator, DN 1400, Drehstrom, Nennleistung 11 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 91.800 m3/h
Drehzahl : 960 1/min
Laufradtyp : axial
Drehzahlsteuerbar : +
Reversierbarkeit : -
Spannungsart : Drehstrom
Bemessungsspannung : 400 V
Netzfrequenz : 50 Hz
Nennleistung : 11.000 W
INenn : 22,87 A
Schutzart : IP 55
Wärmeklasse : F
Polumschaltbar : -
Einbauort : Rohr
Einbaulage : horizontal
Material Gehäuse : Stahlblech mit Epoxidbeschichtung
Material Flügelrad : Polyamid
Farbe : grau
Gewicht : 400 kg
Gewicht mit Verpackung : 427 kg
Nennweite : 1.400 mm
Breite : 1.540 mm
Höhe : 815 mm
Tiefe : 1.540 mm
Breite mit Verpackung : 1.600 mm
Höhe mit Verpackung : 1.500 mm
Tiefe mit Verpackung : 1.770 mm
Fördermitteltemperatur bei IMax : -10  C bis 50  C
PTC DIN 44082 : M 100
Verpackungseinheit : 1 Stück
Sortiment : C
GTIN (EAN) : 4012799731924
Technische Daten nach ErP im Best Efficiency Point
(BEP)
Gesamteffizienz e : 47,6 %
Messkategorie : C
Effizienzkategorie : statisch
Effizienzgrad N : 47,1
VSD erforderlich : nein
Herstellungsjahr : siehe Typenschild
Herstellername / Amtliche Registriernummer /
Niederlassungsort des Herstellers : Maico
Elektroapparate-Fabrik GmbH / Registergericht
Freiburg, HRB 601233 / Villingen-Schwenningen
Art.-Nr. : 0073.0192
PBEP / FördervolumenBEP / Pfs, BEP : 12,063 kW / 53.280
m3/h / 388 Pa
nBEP : 980 1/min
spezifisches Verhältnis : ca. 1
Informationen zur Zerlegung und Entsorgung : siehe
Montageanleitung
Informationen zu Einbau, Betrieb und Instandhaltung :
siehe Montageanleitung
Verwendete Gegenstände bei der Effizienz-Messung, die
nicht durch die Messkategorie beschrieben sind : -
IBEP : 22,87 A
SchallleistungspegelLWA7 : 98 dB(A)
Technische Daten nach ErP im Best Efficiency Point
(BEP)
Gesamteffizienz e : 47,6 %
Messkategorie : C
Effizienzkategorie : statisch
Effizienzgrad N : 47,1
VSD erforderlich : nein
Herstellungsjahr : siehe Typenschild
Herstellername / Amtliche Registriernummer /
Niederlassungsort des Herstellers : Maico
Elektroapparate-Fabrik GmbH / Registergericht
Freiburg, HRB 601233 / Villingen-Schwenningen
Art.-Nr. : 0073.0192
PBEP / FördervolumenBEP / Pfs, BEP : 12,063 kW / 53.280
m3/h / 388 Pa
nBEP : 980 1/min
spezifisches Verhältnis : ca. 1
Informationen zur Zerlegung und Entsorgung : siehe
Montageanleitung
Informationen zu Einbau, Betrieb und Instandhaltung :
siehe Montageanleitung
Verwendete Gegenstände bei der Effizienz-Messung, die
nicht durch die Messkategorie beschrieben sind : -
IBEP : 22,87 A
SchallleistungspegelLWA7 : 98 dB(A)
Hersteller: MAICO
DAR 140/6 11 Axial-Rohrventilator
Artikelnummer: 0073.0192
Menge: 1,000 Stck

**10.884 DAR 160/ Axial-Rohrventilator Axial-Rohrventilator, DN 1600, Drehstrom, Nennleistung 11 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 114.120 m3/h
Drehzahl : 720 1/min
Laufradtyp : axial
Drehzahlsteuerbar : +
Reversierbarkeit : -
Spannungsart : Drehstrom
Bemessungsspannung : 400 V
Netzfrequenz : 50 Hz
Nennleistung : 11.000 W
INenn : 23,48 A
Schutzart : IP 55
Wärmeklasse : F
Polumschaltbar : -
Einbauort : Rohr
Einbaulage : horizontal
Material Gehäuse : Stahlblech mit Epoxidbeschichtung
Material Flügelrad : Polyamid
Farbe : grau
Gewicht : 408 kg
Gewicht mit Verpackung : 435 kg
Nennweite : 1.600 mm
Breite : 1.730 mm
Höhe : 940 mm
Tiefe : 1.730 mm
Breite mit Verpackung : 1.800 mm
Höhe mit Verpackung : 1.500 mm
Tiefe mit Verpackung : 1.980 mm
Fördermitteltemperatur bei IMax : -10  C bis 50  C
PTC DIN 44082 : M 100
Verpackungseinheit : 1 Stück
Sortiment : C
GTIN (EAN) : 4012799731993
Technische Daten nach ErP im Best Efficiency Point
(BEP)
Gesamteffizienz e : 48,2 %
Messkategorie : C
Effizienzkategorie : statisch
Effizienzgrad N : 47,9
VSD erforderlich : nein
Herstellungsjahr : siehe Typenschild
Herstellername / Amtliche Registriernummer /
Niederlassungsort des Herstellers : Maico
Elektroapparate-Fabrik GmbH / Registergericht
Freiburg, HRB 601233 / Villingen-Schwenningen
Art.-Nr. : 0073.0199
PBEP / FördervolumenBEP / Pfs, BEP : 11,342 kW / 66.240
m3/h / 297 Pa
nBEP : 730 1/min
spezifisches Verhältnis : ca. 1
Informationen zur Zerlegung und Entsorgung : siehe
Montageanleitung
Informationen zu Einbau, Betrieb und Instandhaltung :
siehe Montageanleitung
Verwendete Gegenstände bei der Effizienz-Messung, die
nicht durch die Messkategorie beschrieben sind : -
IBEP : 23,48 A
SchallleistungspegelLWA7 : 98 dB(A)
Technische Daten nach ErP im Best Efficiency Point
(BEP)
Gesamteffizienz e : 48,2 %
Messkategorie : C
Effizienzkategorie : statisch
Effizienzgrad N : 47,9
VSD erforderlich : nein
Herstellungsjahr : siehe Typenschild
Herstellername / Amtliche Registriernummer /
Niederlassungsort des Herstellers : Maico
Elektroapparate-Fabrik GmbH / Registergericht
Freiburg, HRB 601233 / Villingen-Schwenningen
Art.-Nr. : 0073.0199
PBEP / FördervolumenBEP / Pfs, BEP : 11,342 kW / 66.240
m3/h / 297 Pa
nBEP : 730 1/min
spezifisches Verhältnis : ca. 1
Informationen zur Zerlegung und Entsorgung : siehe
Montageanleitung
Informationen zu Einbau, Betrieb und Instandhaltung :
siehe Montageanleitung
Verwendete Gegenstände bei der Effizienz-Messung, die
nicht durch die Messkategorie beschrieben sind : -
IBEP : 23,48 A
SchallleistungspegelLWA7 : 98 dB(A)
Hersteller: MAICO
DAR 160/8 11 Axial-Rohrventilator
Artikelnummer: 0073.0199
Menge: 1,000 Stck

**10.885 DAR 160/ Axial-Rohrventilator Axial-Rohrventilator, DN 1600, Drehstrom, Nennleistung 7,5 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 93.240 m3/h
Drehzahl : 720 1/min
Laufradtyp : axial
Drehzahlsteuerbar : +
Reversierbarkeit : -
Spannungsart : Drehstrom
Bemessungsspannung : 400 V
Netzfrequenz : 50 Hz
Nennleistung : 7.500 W
INenn : 16,33 A
Schutzart : IP 55
Wärmeklasse : F
Polumschaltbar : -
Einbauort : Rohr
Einbaulage : horizontal
Material Gehäuse : Stahlblech mit Epoxidbeschichtung
Material Flügelrad : Polyamid
Farbe : grau
Gewicht : 358 kg
Gewicht mit Verpackung : 385 kg
Nennweite : 1.600 mm
Breite : 1.730 mm
Höhe : 940 mm
Tiefe : 1.730 mm
Breite mit Verpackung : 1.800 mm
Höhe mit Verpackung : 1.500 mm
Tiefe mit Verpackung : 1.980 mm
Fördermitteltemperatur bei IMax : -10  C bis 50  C
PTC DIN 44082 : M 100
Verpackungseinheit : 1 Stück
Sortiment : C
GTIN (EAN) : 4012799731986
Technische Daten nach ErP im Best Efficiency Point
(BEP)
Gesamteffizienz e : 50,4 %
Messkategorie : C
Effizienzkategorie : statisch
Effizienzgrad N : 51,1
VSD erforderlich : nein
Herstellungsjahr : siehe Typenschild
Herstellername / Amtliche Registriernummer /
Niederlassungsort des Herstellers : Maico
Elektroapparate-Fabrik GmbH / Registergericht
Freiburg, HRB 601233 / Villingen-Schwenningen
Art.-Nr. : 0073.0198
PBEP / FördervolumenBEP / Pfs, BEP : 7,686 kW / 54.000
m3/h / 258 Pa
nBEP : 730 1/min
spezifisches Verhältnis : ca. 1
Informationen zur Zerlegung und Entsorgung : siehe
Montageanleitung
Informationen zu Einbau, Betrieb und Instandhaltung :
siehe Montageanleitung
Verwendete Gegenstände bei der Effizienz-Messung, die
nicht durch die Messkategorie beschrieben sind : -
IBEP : 16,33 A
SchallleistungspegelLWA7 : 98 dB(A)
Technische Daten nach ErP im Best Efficiency Point
(BEP)
Gesamteffizienz e : 50,4 %
Messkategorie : C
Effizienzkategorie : statisch
Effizienzgrad N : 51,1
VSD erforderlich : nein
Herstellungsjahr : siehe Typenschild
Herstellername / Amtliche Registriernummer /
Niederlassungsort des Herstellers : Maico
Elektroapparate-Fabrik GmbH / Registergericht
Freiburg, HRB 601233 / Villingen-Schwenningen
Art.-Nr. : 0073.0198
PBEP / FördervolumenBEP / Pfs, BEP : 7,686 kW / 54.000
m3/h / 258 Pa
nBEP : 730 1/min
spezifisches Verhältnis : ca. 1
Informationen zur Zerlegung und Entsorgung : siehe
Montageanleitung
Informationen zu Einbau, Betrieb und Instandhaltung :
siehe Montageanleitung
Verwendete Gegenstände bei der Effizienz-Messung, die
nicht durch die Messkategorie beschrieben sind : -
IBEP : 16,33 A
SchallleistungspegelLWA7 : 98 dB(A)
Hersteller: MAICO
DAR 160/8 7,5 Axial-Rohrventilator
Artikelnummer: 0073.0198
Menge: 1,000 Stck

**10.886 DAR 160/ Axial-Rohrventilator Axial-Rohrventilator, DN 1600, Drehstrom, Nennleistung 22 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 142.920 m3/h
Drehzahl : 960 1/min
Laufradtyp : axial
Drehzahlsteuerbar : +
Reversierbarkeit : -
Spannungsart : Drehstrom
Bemessungsspannung : 400 V
Netzfrequenz : 50 Hz
Nennleistung : 22.000 W
INenn : 42,51 A
Schutzart : IP 55
Wärmeklasse : F
Polumschaltbar : -
Einbauort : Rohr
Einbaulage : horizontal
Material Gehäuse : Stahlblech mit Epoxidbeschichtung
Material Flügelrad : Polyamid
Farbe : grau
Gewicht : 508 kg
Gewicht mit Verpackung : 535 kg
Nennweite : 1.600 mm
Breite : 1.730 mm
Höhe : 940 mm
Tiefe : 1.730 mm
Breite mit Verpackung : 1.800 mm
Höhe mit Verpackung : 1.500 mm
Tiefe mit Verpackung : 1.980 mm
Fördermitteltemperatur bei IMax : -10  C bis 50  C
PTC DIN 44082 : M 100
Verpackungseinheit : 1 Stück
Sortiment : C
GTIN (EAN) : 4012799731979
Technische Daten nach ErP im Best Efficiency Point
(BEP)
Gesamteffizienz e : 50,7 %
Messkategorie : C
Effizienzkategorie : statisch
Effizienzgrad N : 48,5
VSD erforderlich : nein
Herstellungsjahr : siehe Typenschild
Herstellername / Amtliche Registriernummer /
Niederlassungsort des Herstellers : Maico
Elektroapparate-Fabrik GmbH / Registergericht
Freiburg, HRB 601233 / Villingen-Schwenningen
Art.-Nr. : 0073.0197
PBEP / FördervolumenBEP / Pfs, BEP : 22,992 kW / 82.800
m3/h / 507 Pa
nBEP : 950 1/min
spezifisches Verhältnis : ca. 1
Informationen zur Zerlegung und Entsorgung : siehe
Montageanleitung
Informationen zu Einbau, Betrieb und Instandhaltung :
siehe Montageanleitung
Verwendete Gegenstände bei der Effizienz-Messung, die
nicht durch die Messkategorie beschrieben sind : -
IBEP : 42,51 A
SchallleistungspegelLWA7 : 103 dB(A)
Technische Daten nach ErP im Best Efficiency Point
(BEP)
Gesamteffizienz e : 50,7 %
Messkategorie : C
Effizienzkategorie : statisch
Effizienzgrad N : 48,5
VSD erforderlich : nein
Herstellungsjahr : siehe Typenschild
Herstellername / Amtliche Registriernummer /
Niederlassungsort des Herstellers : Maico
Elektroapparate-Fabrik GmbH / Registergericht
Freiburg, HRB 601233 / Villingen-Schwenningen
Art.-Nr. : 0073.0197
PBEP / FördervolumenBEP / Pfs, BEP : 22,992 kW / 82.800
m3/h / 507 Pa
nBEP : 950 1/min
spezifisches Verhältnis : ca. 1
Informationen zur Zerlegung und Entsorgung : siehe
Montageanleitung
Informationen zu Einbau, Betrieb und Instandhaltung :
siehe Montageanleitung
Verwendete Gegenstände bei der Effizienz-Messung, die
nicht durch die Messkategorie beschrieben sind : -
IBEP : 42,51 A
SchallleistungspegelLWA7 : 103 dB(A)
Hersteller: MAICO
DAR 160/6 22 Axial-Rohrventilator
Artikelnummer: 0073.0197
Menge: 1,000 Stck

**10.887 DAR 160/ Axial-Rohrventilator Axial-Rohrventilator, DN 1600, Drehstrom, Nennleistung 15 kW**
Merkmale :
Axial-Rohrventilator für Gewerbe und Industrielüftung.
Leistungsstarker Ventilator für große Fördervolumen.
Zur einfachen und direkten Montage in einem Rohrsystem.
Einbau in jeder Lage möglich.
Gehäuse aus Stahlblech mit Epoxidbeschichtung.
Geeignet für Temperaturbereiche von -10  C bis +50  C.
Axiallaufrad mit Flügeln aus glasfaserverstärktem,
antistatischem Polyamid.
Motor :
Dreiphasen Drehstrommotor.
Schutzart IP 55.
IE3 Motor.
Betriebsart S1 (Dauerbetrieb).
Die Temperatur im Ventilatormotor wird durch Kaltleiter
überwacht. Die Kaltleiter müssen an ein Auslösesystem
angeschlossen werden, das den Ventilator bei zu hohen
Temperaturen dauerhaft vom Netz trennt.
Drehzahlsteuerbar mit Frequenzumrichter.
Zulässiger Frequenzbereich bei Drehzahlregelung mit
Frequenzumrichter 20-50 Hz.
Elektrischer Anschluss :
Außenliegender Klemmkasten am Gehäuse.
Sicherheitshinweise :
Der Ventilator darf nur betrieben werden, wenn der
Berührungsschutz für das Laufrad nach DIN EN ISO 13857
gewährleistet ist.
Technische Daten
Fördervolumen : 119.520 m3/h
Drehzahl : 960 1/min
Laufradtyp : axial
Drehzahlsteuerbar : +
Reversierbarkeit : -
Spannungsart : Drehstrom
Bemessungsspannung : 400 V
Netzfrequenz : 50 Hz
Nennleistung : 15.000 W
INenn : 30,51 A
Schutzart : IP 55
Wärmeklasse : F
Polumschaltbar : -
Einbauort : Rohr
Einbaulage : horizontal
Material Gehäuse : Stahlblech mit Epoxidbeschichtung
Material Flügelrad : Polyamid
Farbe : grau
Gewicht : 490 kg
Gewicht mit Verpackung : 517 kg
Nennweite : 1.600 mm
Breite : 1.730 mm
Höhe : 940 mm
Tiefe : 1.730 mm
Breite mit Verpackung : 1.800 mm
Höhe mit Verpackung : 1.500 mm
Tiefe mit Verpackung : 1.980 mm
Fördermitteltemperatur bei IMax : -10  C bis 50  C
PTC DIN 44082 : M 100
Verpackungseinheit : 1 Stück
Sortiment : C
GTIN (EAN) : 4012799731962
Technische Daten nach ErP im Best Efficiency Point
(BEP)
Gesamteffizienz e : 51,9 %
Messkategorie : C
Effizienzkategorie : statisch
Effizienzgrad N : 50,5
VSD erforderlich : nein
Herstellungsjahr : siehe Typenschild
Herstellername / Amtliche Registriernummer /
Niederlassungsort des Herstellers : Maico
Elektroapparate-Fabrik GmbH / Registergericht
Freiburg, HRB 601233 / Villingen-Schwenningen
Art.-Nr. : 0073.0196
PBEP / FördervolumenBEP / Pfs, BEP : 16,499 kW / 69.120
m3/h / 446 Pa
nBEP : 950 1/min
spezifisches Verhältnis : ca. 1
Informationen zur Zerlegung und Entsorgung : siehe
Montageanleitung
Informationen zu Einbau, Betrieb und Instandhaltung :
siehe Montageanleitung
Verwendete Gegenstände bei der Effizienz-Messung, die
nicht durch die Messkategorie beschrieben sind : -
IBEP : 30,51 A
SchallleistungspegelLWA7 : 105 dB(A)
Technische Daten nach ErP im Best Efficiency Point
(BEP)
Gesamteffizienz e : 51,9 %
Messkategorie : C
Effizienzkategorie : statisch
Effizienzgrad N : 50,5
VSD erforderlich : nein
Herstellungsjahr : siehe Typenschild
Herstellername / Amtliche Registriernummer /
Niederlassungsort des Herstellers : Maico
Elektroapparate-Fabrik GmbH / Registergericht
Freiburg, HRB 601233 / Villingen-Schwenningen
Art.-Nr. : 0073.0196
PBEP / FördervolumenBEP / Pfs, BEP : 16,499 kW / 69.120
m3/h / 446 Pa
nBEP : 950 1/min
spezifisches Verhältnis : ca. 1
Informationen zur Zerlegung und Entsorgung : siehe
Montageanleitung
Informationen zu Einbau, Betrieb und Instandhaltung :
siehe Montageanleitung
Verwendete Gegenstände bei der Effizienz-Messung, die
nicht durch die Messkategorie beschrieben sind : -
IBEP : 30,51 A
SchallleistungspegelLWA7 : 105 dB(A)
Hersteller: MAICO
DAR 160/6 15 Axial-Rohrventilator
Artikelnummer: 0073.0196
Menge: 1,000 Stck

**10.888 RAS 12 Radial-Rohrventilator Radial-Rohrventilator, DN 125, Wechselstrom**
Merkmale:
Radial-Rohrventilator zur Radonabsaugung für private
oder gewerbliche Anwendungen bei denen das
Vorhandensein von Radon festgestellt oder vermutet
wird.
Geeignet für Luftströme bis zu einer maximalen
Temperatur von 50 C.
Sehr hohe Gehäusedichtigkeit sorgt für eine sichere
Abführung des Radons.
Selbstreinigende rückwärtsgekrümmte Schaufeln.
Anschlusstutzen saug- und druckseitig, für den direkten
Einbau in die Lüftungsleitung.
Auslieferung mit 1,2 Meter langem Anschlusskabel.
Einphasenmotor (230V-50Hz) mit thermischer Abschaltung,
für den Dauerbetrieb geeignet.
Klasse II Isolierung (kein Erdungsanschluss notwendig).
Technische Daten
Fördervolumen : 252 m3/h
Drehzahl : 2.681 1/min
Laufradtyp : radial
Luftrichtung : Entlüftung
Drehzahlsteuerbar : -
Spannungsart : Wechselstrom
Bemessungsspannung : 230 V
Netzfrequenz : 50 Hz
Nennleistung : 27 W
IMax : 0,13 A
Schutzart : IP X5
Einbauort : Decke / Wand
Aufstellungsort : Keller / Dachboden /
Hauswirtschaftsraum / Abstellraum
Einbaulage : senkrecht / waagerecht
Material : Kunststoff
Material Gehäuse : Kunststoff
Farbe : weiß
Gewicht : 1,81 kg
Gewicht mit Verpackung : 2,1 kg
Nennweite : 125 mm
Breite : 212 mm
Höhe : 212 mm
Tiefe : 238 mm
Breite mit Verpackung : 235 mm
Höhe mit Verpackung : 230 mm
Tiefe mit Verpackung : 270 mm
Fördermitteltemperatur : -20  C bis 50  C
Verpackungseinheit : 1 Stück
Sortiment : C
GTIN (EAN) : 4012799806011
Hersteller: MAICO
RAS 12 Radial-Rohrventilator
Artikelnummer: 0080.0601
Menge: 1,000 Stck

**10.889 RAS 15 Radial-Rohrventilator Radial-Rohrventilator, DN 150, Wechselstrom**
Merkmale:
Radial-Rohrventilator zur Radonabsaugung für private
oder gewerbliche Anwendungen bei denen das
Vorhandensein von Radon festgestellt oder vermutet
wird.
Geeignet für Luftströme bis zu einer maximalen
Temperatur von 50 C.
Sehr hohe Gehäusedichtigkeit sorgt für eine sichere
Abführung des Radons.
Selbstreinigende rückwärtsgekrümmte Schaufeln.
Anschlusstutzen saug- und druckseitig, für den direkten
Einbau in die Lüftungsleitung.
Auslieferung mit 1,2 Meter langem Anschlusskabel.
Einphasenmotor (230V-50Hz) mit thermischer Abschaltung,
für den Dauerbetrieb geeignet.
Klasse II Isolierung (kein Erdungsanschluss notwendig).
Technische Daten
Fördervolumen : 428 m3/h
Drehzahl : 2.762 1/min
Laufradtyp : radial
Luftrichtung : Entlüftung
Drehzahlsteuerbar : -
Spannungsart : Wechselstrom
Bemessungsspannung : 230 V
Netzfrequenz : 50 Hz
Nennleistung : 65 W
IMax : 0,26 A
Schutzart : IP X5
Einbauort : Decke / Wand
Aufstellungsort : Keller / Dachboden /
Hauswirtschaftsraum / Abstellraum
Einbaulage : senkrecht / waagerecht
Material : Kunststoff
Material Gehäuse : Kunststoff
Farbe : weiß
Gewicht : 2,1 kg
Gewicht mit Verpackung : 2,4 kg
Nennweite : 150 mm
Breite : 253 mm
Höhe : 253 mm
Tiefe : 232 mm
Breite mit Verpackung : 265 mm
Höhe mit Verpackung : 260 mm
Tiefe mit Verpackung : 265 mm
Fördermitteltemperatur : -20  C bis 50  C
Verpackungseinheit : 1 Stück
Sortiment : C
GTIN (EAN) : 4012799806028
Hersteller: MAICO
RAS 15 Radial-Rohrventilator
Artikelnummer: 0080.0602
Menge: 1,000 Stck

**10.890 ERR 10/1 Radial-Rohrventilator Radial-Rohrventilator, DN 100, Fördervolumen 220 m3/h, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Einphasen Wechselstrommotor.
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 220 m3/h
Drehzahl : 2.326 1/min
Laufradtyp : radial
Drehzahlsteuerbar : +
Reversierbarkeit : -
SEC average : -10 kWh/(m2*a)
Spannungsart : Wechselstrom
Bemessungsspannung : 230 / 220 V
Netzfrequenz : 50 Hz / 60 Hz
Nennleistung : 27 W
IMax : 0,13 A
Schutzart : IP X4
Wärmeklasse : F
Polumschaltbar : -
Einbaulage : senkrecht / waagerecht
Material : Stahlblech, pulverbeschichtet
Material Gehäuse : Stahlblech, pulverbeschichtet
Farbe : hellgrau
Gewicht : 2,82 kg
Gewicht mit Verpackung : 3,4 kg
Nennweite : 100 mm
Breite : 254 mm
Höhe : 291 mm
Tiefe : 230 mm
Breite mit Verpackung : 310 mm
Höhe mit Verpackung : 310 mm
Tiefe mit Verpackung : 270 mm
Fördermitteltemperatur bei Nennstrom : 60  C
Fördermitteltemperatur bei IMax : -20  C bis 60  C
Verpackungseinheit : 1 Stück
Sortiment : C
GTIN (EAN) : 4012799802709
Hersteller: MAICO
ERR 10/1 Radial-Rohrventilator
Artikelnummer: 0080.0270
Menge: 1,000 Stck

**10.891 ERR 10/1 Radial-Rohrventilator Radial-Rohrventilator, DN 100, Fördervolumen 250 m3/h, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Einphasen Wechselstrommotor.
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 250 m3/h
Drehzahl : 2.518 1/min
Laufradtyp : radial
Drehzahlsteuerbar : +
Reversierbarkeit : -
SEC average : -6 kWh/(m2*a)
Energieeffizienzklasse : F
Spannungsart : Wechselstrom
Bemessungsspannung : 230 / 220 V
Netzfrequenz : 50 Hz / 60 Hz
Nennleistung : 51 W
IMax : 0,23 A
Schutzart : IP X4
Wärmeklasse : B
Polumschaltbar : -
Einbaulage : senkrecht / waagerecht
Material : Stahlblech, pulverbeschichtet
Material Gehäuse : Stahlblech, pulverbeschichtet
Farbe : hellgrau
Gewicht : 2,84 kg
Gewicht mit Verpackung : 3,41 kg
Nennweite : 100 mm
Breite : 254 mm
Höhe : 291 mm
Tiefe : 230 mm
Breite mit Verpackung : 310 mm
Höhe mit Verpackung : 310 mm
Tiefe mit Verpackung : 270 mm
Fördermitteltemperatur bei Nennstrom : 60  C
Fördermitteltemperatur bei IMax : -20  C bis 60  C
Verpackungseinheit : 1 Stück
Sortiment : C
GTIN (EAN) : 4012799802716
Hersteller: MAICO
ERR 10/1 S Radial-Rohrventilator
Artikelnummer: 0080.0271
Menge: 1,000 Stck

**10.892 ERR 12/1 Radial-Rohrventilator Radial-Rohrventilator, DN 125, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Einphasen Wechselstrommotor.
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 270 m3/h
Drehzahl : 2.336 1/min
Laufradtyp : radial
Drehzahlsteuerbar : +
Reversierbarkeit : -
SEC average : -10 kWh/(m2*a)
Spannungsart : Wechselstrom
Bemessungsspannung : 230 / 220 V
Netzfrequenz : 50 Hz / 60 Hz
Nennleistung : 27 W
IMax : 0,13 A
Schutzart : IP X4
Wärmeklasse : F
Polumschaltbar : -
Einbaulage : senkrecht / waagerecht
Material : Stahlblech, pulverbeschichtet
Material Gehäuse : Stahlblech, pulverbeschichtet
Farbe : hellgrau
Gewicht : 2,75 kg
Gewicht mit Verpackung : 3,15 kg
Nennweite : 125 mm
Breite : 254 mm
Höhe : 291 mm
Tiefe : 230 mm
Breite mit Verpackung : 310 mm
Höhe mit Verpackung : 310 mm
Tiefe mit Verpackung : 270 mm
Fördermitteltemperatur bei Nennstrom : -20  C bis 60  C
Fördermitteltemperatur bei IMax : -20  C bis 60  C
Verpackungseinheit : 1 Stück
Sortiment : C
GTIN (EAN) : 4012799802723
Hersteller: MAICO
ERR 12/1 Radial-Rohrventilator
Artikelnummer: 0080.0272
Menge: 1,000 Stck

**10.893 ERR 16/1 Radial-Rohrventilator Radial-Rohrventilator, DN 160, Fördervolumen 350 m3/h, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Einphasen Wechselstrommotor.
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 350 m3/h
Drehzahl : 2.163 1/min
Laufradtyp : radial
Drehzahlsteuerbar : +
Reversierbarkeit : -
SEC average : -11 kWh/(m2*a)
Spannungsart : Wechselstrom
Bemessungsspannung : 230 / 220 V
Netzfrequenz : 50 Hz / 60 Hz
Nennleistung : 29 W
IMax : 0,14 A
Schutzart : IP X4
Wärmeklasse : F
Polumschaltbar : -
Einbaulage : senkrecht / waagerecht
Material : Stahlblech, pulverbeschichtet
Material Gehäuse : Stahlblech, pulverbeschichtet
Farbe : hellgrau
Gewicht : 2,76 kg
Gewicht mit Verpackung : 3,32 kg
Nennweite : 160 mm
Breite : 250 mm
Höhe : 237 mm
Tiefe : 210 mm
Breite mit Verpackung : 310 mm
Höhe mit Verpackung : 310 mm
Tiefe mit Verpackung : 270 mm
Fördermitteltemperatur bei Nennstrom : -20  C bis 60  C
Fördermitteltemperatur bei IMax : -20  C bis 60  C
Verpackungseinheit : 1 Stück
Sortiment : C
GTIN (EAN) : 4012799802730
Hersteller: MAICO
ERR 16/1 Radial-Rohrventilator
Artikelnummer: 0080.0273
Menge: 1,000 Stck

**10.894 ERR 16/1 Radial-Rohrventilator Radial-Rohrventilator, DN 160, Fördervolumen 720 m3/h, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Einphasen Wechselstrommotor.
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 720 m3/h
Drehzahl : 2.625 1/min
Laufradtyp : radial
Drehzahlsteuerbar : +
Reversierbarkeit : -
SEC average : -9 kWh/(m2*a)
Energieeffizienzklasse : F
Spannungsart : Wechselstrom
Bemessungsspannung : 230 / 220 V
Netzfrequenz : 50 Hz / 60 Hz
Nennleistung : 112 W
IMax : 0,5 A
Schutzart : IP X4
Wärmeklasse : F
Polumschaltbar : -
Einbaulage : senkrecht / waagerecht
Material : Stahlblech, pulverbeschichtet
Material Gehäuse : Stahlblech, pulverbeschichtet
Farbe : hellgrau
Gewicht : 4,31 kg
Gewicht mit Verpackung : 5,16 kg
Nennweite : 160 mm
Breite : 250 mm
Höhe : 237 mm
Tiefe : 210 mm
Breite mit Verpackung : 390 mm
Höhe mit Verpackung : 390 mm
Tiefe mit Verpackung : 300 mm
Fördermitteltemperatur bei Nennstrom : -20  C bis 60  C
Fördermitteltemperatur bei IMax : -20  C bis 60  C
Verpackungseinheit : 1 Stück
Sortiment : C
GTIN (EAN) : 4012799802747
Hersteller: MAICO
ERR 16/1 S Radial-Rohrventilator
Artikelnummer: 0080.0274
Menge: 1,000 Stck

**10.895 ERR 20/1 Radial-Rohrventilator Radial-Rohrventilator, DN200, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Einphasen Wechselstrommotor.
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 840 m3/h
Drehzahl : 2.611 1/min
Laufradtyp : radial
Drehzahlsteuerbar : +
Reversierbarkeit : -
SEC average : -10 kWh/(m2*a)
Energieeffizienzklasse : F
Spannungsart : Wechselstrom
Bemessungsspannung : 230 / 220 V
Netzfrequenz : 50 Hz / 60 Hz
Nennleistung : 116 W
IMax : 0,5 A
Schutzart : IP X4
Wärmeklasse : F
Polumschaltbar : -
Einbaulage : senkrecht / waagerecht
Material : Stahlblech, pulverbeschichtet
Material Gehäuse : Stahlblech, pulverbeschichtet
Farbe : hellgrau
Gewicht : 4,4 kg
Gewicht mit Verpackung : 5,28 kg
Nennweite : 200 mm
Breite : 370 mm
Höhe : 407 mm
Tiefe : 230 mm
Breite mit Verpackung : 390 mm
Höhe mit Verpackung : 390 mm
Tiefe mit Verpackung : 300 mm
Fördermitteltemperatur bei Nennstrom : -20  C bis 60  C
Fördermitteltemperatur bei IMax : -20  C bis 60  C
Verpackungseinheit : 1 Stück
Sortiment : C
GTIN (EAN) : 4012799802754
Hersteller: MAICO
ERR 20/1 Radial-Rohrventilator
Artikelnummer: 0080.0275
Menge: 1,000 Stck

**10.896 ERR 25/1 Radial-Rohrventilator Radial-Rohrventilator, DN 250, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Einphasen Wechselstrommotor.
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 1.060 m3/h
Drehzahl : 2.623 1/min
Laufradtyp : radial
Drehzahlsteuerbar : +
Reversierbarkeit : -
Spannungsart : Wechselstrom
Bemessungsspannung : 230 / 220 V
Netzfrequenz : 50 Hz / 60 Hz
Nennleistung : 148 W
IMax : 0,65 A
Schutzart : IP X4
Wärmeklasse : B
Polumschaltbar : -
Einbaulage : senkrecht / waagerecht
Material : Stahlblech, pulverbeschichtet
Material Gehäuse : Stahlblech, pulverbeschichtet
Farbe : hellgrau
Gewicht : 5,64 kg
Gewicht mit Verpackung : 6,5 kg
Nennweite : 250 mm
Breite : 380 mm
Höhe : 417 mm
Tiefe : 230 mm
Breite mit Verpackung : 390 mm
Höhe mit Verpackung : 390 mm
Tiefe mit Verpackung : 300 mm
Fördermitteltemperatur bei Nennstrom : -20  C bis 60  C
Fördermitteltemperatur bei IMax : -20  C bis 60  C
Verpackungseinheit : 1 Stück
Sortiment : C
GTIN (EAN) : 4012799802778
Hersteller: MAICO
ERR 25/1 Radial-Rohrventilator
Artikelnummer: 0080.0277
Menge: 1,000 Stck

**10.897 ERR 31/1 Radial-Rohrventilator Radial-Rohrventilator, DN 315, Wechselstrom**
Besondere Eigenschaften:
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung:
Förder- und Drehrichtung sind auf dem Ventilatorgehäuse
durch Pfeile gekennzeichnet.
Motor:
Einphasen Wechselstrommotor.
Außenläufer-Kondensatormotor.
Betriebskondensator anschlussfertig im Klemmenkasten.
Drehzahlsteuerbar.
Thermischer Überlastungsschutz (Temperaturfühler in
Motorwicklung) serienmäßig.
Der Überlastungsschutz schaltet den Ventilator bei
Überhitzung automatisch ab.
Robuster Motor mit Kugellager, wartungsfrei.
Schutzart IP X4 bei Einbau in Lüftungsleitungen mit
mindestens 1 m Rohr auf der Saug- und Druckseite.
Montagehinweise:
Einbau in jeder Lage möglich.
Zur Vermeidung von Schwingungsübertragungen auf das
Rohrsystem optionale elastische Manschetten ELR
verwenden.
Elektrischer Anschluss:
Außenliegender Klemmenkasten mit Kabeleinführungstülle.
Sicherheitshinweise:
Ventilator bei freier Ansaugung oder Ausblasung nur in
Betrieb nehmen, wenn der Berührungsschutz des
Flügelrades gemäß DIN EN ISO 13857 gewährleistet ist.
Dazu optionales Schutzgitter SGR anbringen.
Technische Daten
Fördervolumen : 1.370 m3/h
Drehzahl : 2.760 1/min
Laufradtyp : radial
Drehzahlsteuerbar : +
Reversierbarkeit : -
Spannungsart : Wechselstrom
Bemessungsspannung : 230 / 220 V
Netzfrequenz : 50 Hz / 60 Hz
Nennleistung : 258 W
IMax : 1,14 A
Schutzart : IP X4
Wärmeklasse : F
Polumschaltbar : -
Einbaulage : senkrecht / waagerecht
Material : Stahlblech, pulverbeschichtet
Material Gehäuse : Stahlblech, pulverbeschichtet
Farbe : hellgrau
Gewicht : 6,46 kg
Gewicht mit Verpackung : 7,62 kg
Nennweite : 315 mm
Breite : 450 mm
Höhe : 487 mm
Tiefe : 295 mm
Breite mit Verpackung : 470 mm
Höhe mit Verpackung : 470 mm
Tiefe mit Verpackung : 360 mm
Fördermitteltemperatur bei Nennstrom : -25  C bis 60  C
Fördermitteltemperatur bei IMax : -20  C bis 60  C (bei
60 Hz Temperatur -20 C bis 25 C)
Verpackungseinheit : 1 Stück
Sortiment : C
GTIN (EAN) : 4012799802785
Hersteller: MAICO
ERR 31/1 Radial-Rohrventilator
Artikelnummer: 0080.0278
Menge: 1,000 Stck

**10.898 ERR 10/1 Radial-Rohrventilator Radial-Rohrventilator, DN 100, Fördervolumen 320 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 320 m3/h
Drehzahl : 3.395 1/min
Laufradtyp : radial
Drehzahlsteuerbar : +
Reversierbarkeit : -
SEC average : -26 kWh/(m2*a)
Energieeffizienzklasse : C
Spannungsart : Wechselstrom
Bemessungsspannung : 230 V
Netzfrequenz : 50 Hz / 60 Hz
Nennleistung : 77 W
IMax : 0,7 A
Schutzart : IP X4
Wärmeklasse : F
Polumschaltbar : -
Einbauort : Rohr
Einbaulage : senkrecht / waagerecht
Material : Stahlblech, pulverbeschichtet
Material Gehäuse : Stahlblech, pulverbeschichtet
Farbe : hellgrau
Gewicht : 3,2 kg
Gewicht mit Verpackung : 3,4 kg
Nennweite : 100 mm
Breite : 215 mm
Höhe : 269 mm
Tiefe : 245 mm
Breite mit Verpackung : 310 mm
Höhe mit Verpackung : 310 mm
Tiefe mit Verpackung : 270 mm
Fördermitteltemperatur bei IMax : -20  C bis 60  C
Schalldruckpegel : 39 dB(A) (Abstand 3 m,
Freifeldbedingungen)
Verpackungseinheit : 1 Stück
Sortiment : E
GTIN (EAN) : 4012799735663
Hersteller: MAICO
ERR 10/1 EC Radial-Rohrventilator
Artikelnummer: 0073.0566
Menge: 1,000 Stck

**10.899 ERR 12/1 Radial-Rohrventilator Radial-Rohrventilator, DN 125, Fördervolumen 403 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 403 m3/h
Drehzahl : 3.395 1/min
Laufradtyp : radial
Drehzahlsteuerbar : +
Reversierbarkeit : -
SEC average : -27 kWh/(m2*a)
Energieeffizienzklasse : B
Spannungsart : Wechselstrom
Bemessungsspannung : 230 V
Netzfrequenz : 50 Hz / 60 Hz
Nennleistung : 77 W
IMax : 0,7 A
Schutzart : IP X4
Wärmeklasse : F
Polumschaltbar : -
Einbauort : Rohr
Einbaulage : senkrecht / waagerecht
Material : Stahlblech, pulverbeschichtet
Material Gehäuse : Stahlblech, pulverbeschichtet
Farbe : hellgrau
Gewicht : 3,1 kg
Gewicht mit Verpackung : 3,3 kg
Nennweite : 125 mm
Breite : 214 mm
Höhe : 269 mm
Tiefe : 245 mm
Breite mit Verpackung : 310 mm
Höhe mit Verpackung : 310 mm
Tiefe mit Verpackung : 270 mm
Fördermitteltemperatur bei IMax : -20  C bis 60  C
Schalldruckpegel : 39 dB(A) (Abstand 3 m,
Freifeldbedingungen)
Verpackungseinheit : 1 Stück
Sortiment : E
GTIN (EAN) : 4012799735670
Hersteller: MAICO
ERR 12/1 EC Radial-Rohrventilator
Artikelnummer: 0073.0567
Menge: 1,000 Stck

**10.900 ERR 15/1 Radial-Rohrventilator Radial-Rohrventilator, DN 150, Fördervolumen 481 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 481 m3/h
Drehzahl : 3.395 1/min
Laufradtyp : radial
Drehzahlsteuerbar : +
Reversierbarkeit : -
SEC average : -27 kWh/(m2*a)
Energieeffizienzklasse : B
Spannungsart : Wechselstrom
Bemessungsspannung : 230 V
Netzfrequenz : 50 Hz / 60 Hz
Nennleistung : 77 W
IMax : 0,7 A
Schutzart : IP X4
Wärmeklasse : F
Polumschaltbar : -
Einbauort : Rohr
Einbaulage : senkrecht / waagerecht
Material : Stahlblech, pulverbeschichtet
Material Gehäuse : Stahlblech, pulverbeschichtet
Farbe : hellgrau
Gewicht : 3,1 kg
Gewicht mit Verpackung : 3,3 kg
Nennweite : 150 mm
Breite : 216 mm
Höhe : 268 mm
Tiefe : 245 mm
Breite mit Verpackung : 310 mm
Höhe mit Verpackung : 310 mm
Tiefe mit Verpackung : 270 mm
Fördermitteltemperatur bei IMax : -20  C bis 60  C
Schalldruckpegel : 39 dB(A) (Abstand 3 m,
Freifeldbedingungen)
Verpackungseinheit : 1 Stück
Sortiment : E
GTIN (EAN) : 4012799735687
Hersteller: MAICO
ERR 15/1 EC Radial-Rohrventilator
Artikelnummer: 0073.0568
Menge: 1,000 Stck

**10.901 ERR 16/1 Radial-Rohrventilator Radial-Rohrventilator, DN 160, Fördervolumen 695 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 695 m3/h
Drehzahl : 3.395 1/min
Laufradtyp : radial
Drehzahlsteuerbar : +
Reversierbarkeit : -
Spannungsart : Wechselstrom
Bemessungsspannung : 230 V
Netzfrequenz : 50 Hz / 60 Hz
Nennleistung : 85 W
IMax : 0,8 A
Schutzart : IP X4
Wärmeklasse : F
Polumschaltbar : -
Einbauort : Rohr
Einbaulage : senkrecht / waagerecht
Material : Stahlblech, pulverbeschichtet
Material Gehäuse : Stahlblech, pulverbeschichtet
Farbe : hellgrau
Gewicht : 4,6 kg
Gewicht mit Verpackung : 4,9 kg
Nennweite : 160 mm
Breite : 230 mm
Höhe : 355 mm
Tiefe : 333 mm
Breite mit Verpackung : 300 mm
Höhe mit Verpackung : 390 mm
Tiefe mit Verpackung : 390 mm
Fördermitteltemperatur bei IMax : -20  C bis 60  C
Schalldruckpegel : 33 dB(A) (Abstand 3 m,
Freifeldbedingungen)
Verpackungseinheit : 1 Stück
Sortiment : E
GTIN (EAN) : 4012799735694
Hersteller: MAICO
ERR 16/1 EC Radial-Rohrventilator
Artikelnummer: 0073.0569
Menge: 1,000 Stck

**10.902 ERR 20/1 Radial-Rohrventilator Radial-Rohrventilator, DN 200, Fördervolumen 866 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 866 m3/h
Drehzahl : 3.395 1/min
Laufradtyp : radial
Drehzahlsteuerbar : +
Reversierbarkeit : -
Spannungsart : Wechselstrom
Bemessungsspannung : 230 V
Netzfrequenz : 50 Hz / 60 Hz
Nennleistung : 85 W
IMax : 0,8 A
Schutzart : IP X4
Wärmeklasse : F
Polumschaltbar : -
Einbauort : Rohr
Einbaulage : senkrecht / waagerecht
Material : Stahlblech, pulverbeschichtet
Material Gehäuse : Stahlblech, pulverbeschichtet
Farbe : hellgrau
Gewicht : 5,1 kg
Gewicht mit Verpackung : 5,4 kg
Nennweite : 200 mm
Breite : 230 mm
Höhe : 360 mm
Tiefe : 333 mm
Breite mit Verpackung : 300 mm
Höhe mit Verpackung : 390 mm
Tiefe mit Verpackung : 390 mm
Fördermitteltemperatur bei IMax : -20  C bis 60  C
Schalldruckpegel : 37 dB(A) (Abstand 3 m,
Freifeldbedingungen)
Verpackungseinheit : 1 Stück
Sortiment : E
GTIN (EAN) : 4012799735700
Hersteller: MAICO
ERR 20/1 EC Radial-Rohrventilator
Artikelnummer: 0073.0570
Menge: 1,000 Stck

**10.903 ERR 25/1 Radial-Rohrventilator Radial-Rohrventilator, DN 250, Fördervolumen 855 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 855 m3/h
Drehzahl : 3.395 1/min
Laufradtyp : radial
Drehzahlsteuerbar : +
Reversierbarkeit : -
Spannungsart : Wechselstrom
Bemessungsspannung : 230 V
Netzfrequenz : 50 Hz / 60 Hz
Nennleistung : 85 W
IMax : 0,8 A
Schutzart : IP X4
Wärmeklasse : F
Polumschaltbar : -
Einbauort : Rohr
Einbaulage : senkrecht / waagerecht
Material : Stahlblech, pulverbeschichtet
Material Gehäuse : Stahlblech, pulverbeschichtet
Farbe : hellgrau
Gewicht : 5 kg
Gewicht mit Verpackung : 5,5 kg
Nennweite : 250 mm
Breite : 230 mm
Höhe : 368 mm
Tiefe : 333 mm
Breite mit Verpackung : 300 mm
Höhe mit Verpackung : 390 mm
Tiefe mit Verpackung : 390 mm
Fördermitteltemperatur bei IMax : -20  C bis 60  C
Schalldruckpegel : 35 dB(A) (Abstand 3 m,
Freifeldbedingungen)
Verpackungseinheit : 1 Stück
Sortiment : E
GTIN (EAN) : 4012799735717
Hersteller: MAICO
ERR 25/1 EC Radial-Rohrventilator
Artikelnummer: 0073.0571
Menge: 1,000 Stck

**10.904 ERR 31/1 Radial-Rohrventilator Radial-Rohrventilator, DN 315, Motor mit EC-Technologie**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 1.300 m3/h
Drehzahl : 3.395 1/min
Laufradtyp : radial
Drehzahlsteuerbar : +
Reversierbarkeit : -
Spannungsart : Wechselstrom
Bemessungsspannung : 230 V
Netzfrequenz : 50 Hz / 60 Hz
Nennleistung : 175 W
IMax : 1,5 A
Schutzart : IP X4
Wärmeklasse : F
Polumschaltbar : -
Einbauort : Rohr
Einbaulage : senkrecht / waagerecht
Material : Stahlblech, pulverbeschichtet
Material Gehäuse : Stahlblech, pulverbeschichtet
Farbe : hellgrau
Gewicht : 7,5 kg
Gewicht mit Verpackung : 8,2 kg
Nennweite : 315 mm
Breite : 308 mm
Höhe : 456 mm
Tiefe : 404 mm
Breite mit Verpackung : 360 mm
Höhe mit Verpackung : 470 mm
Tiefe mit Verpackung : 470 mm
Fördermitteltemperatur bei IMax : -20  C bis 60  C
Schalldruckpegel : 38 dB(A) (Abstand 3 m,
Freifeldbedingungen)
Verpackungseinheit : 1 Stück
Sortiment : E
GTIN (EAN) : 4012799735724
Hersteller: MAICO
ERR 31/1 EC Radial-Rohrventilator
Artikelnummer: 0073.0572
Menge: 1,000 Stck

**10.905 ERR 10/2 Radial-Rohrventilator Radial-Rohrventilator, DN 100, 362 m3/h, Motor mit EC-Technologie**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 340 m3/h
Drehzahl : 3.395 1/min
Laufradtyp : radial
Drehzahlsteuerbar : +
Reversierbarkeit : -
SEC average : -26 kWh/(m2*a)
Energieeffizienzklasse : C
Spannungsart : Wechselstrom
Bemessungsspannung : 230 V
Netzfrequenz : 50 Hz / 60 Hz
Nennleistung : 122 W
IMax : 1,01 A
Schutzart : IP X4
Wärmeklasse : F
Polumschaltbar : -
Einbauort : Rohr
Einbaulage : senkrecht / waagerecht
Material : Stahlblech, pulverbeschichtet
Material Gehäuse : Stahlblech, pulverbeschichtet
Farbe : hellgrau
Gewicht : 3,5 kg
Gewicht mit Verpackung : 3,7 kg
Nennweite : 100 mm
Breite : 215 mm
Höhe : 269 mm
Tiefe : 245 mm
Breite mit Verpackung : 310 mm
Höhe mit Verpackung : 310 mm
Tiefe mit Verpackung : 270 mm
Fördermitteltemperatur bei IMax : -20  C bis 60  C
Schalldruckpegel : 39 dB(A) (Abstand 3 m,
Freifeldbedingungen)
Verpackungseinheit : 1 Stück
Sortiment : E
GTIN (EAN) : 4012799735830
Hersteller: MAICO
ERR 10/2 EC Radial-Rohrventilator
Artikelnummer: 0073.0583
Menge: 1,000 Stck

**10.906 ERR 12/2 Radial-Rohrventilator Radial-Rohrventilator, DN 125, Fördervolumen 468 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 468 m3/h
Drehzahl : 3.395 1/min
Laufradtyp : radial
Drehzahlsteuerbar : +
Reversierbarkeit : -
SEC average : -26 kWh/(m2*a)
Energieeffizienzklasse : C
Spannungsart : Wechselstrom
Bemessungsspannung : 230 V
Netzfrequenz : 50 Hz / 60 Hz
Nennleistung : 122 W
IMax : 1 A
Schutzart : IP X4
Wärmeklasse : F
Polumschaltbar : -
Einbauort : Rohr
Einbaulage : senkrecht / waagerecht
Material : Stahlblech, pulverbeschichtet
Material Gehäuse : Stahlblech, pulverbeschichtet
Farbe : hellgrau
Gewicht : 3,4 kg
Gewicht mit Verpackung : 3,6 kg
Nennweite : 125 mm
Breite : 214 mm
Höhe : 269 mm
Tiefe : 245 mm
Breite mit Verpackung : 310 mm
Höhe mit Verpackung : 310 mm
Tiefe mit Verpackung : 270 mm
Fördermitteltemperatur bei IMax : -20  C bis 60  C
Schalldruckpegel : 39 dB(A) (Abstand 3 m,
Freifeldbedingungen)
Verpackungseinheit : 1 Stück
Sortiment : E
GTIN (EAN) : 4012799735847
Hersteller: MAICO
ERR 12/2 EC Radial-Rohrventilator
Artikelnummer: 0073.0584
Menge: 1,000 Stck

**10.907 ERR 15/2 Radial-Rohrventilator Radial-Rohrventilator, DN 150, Fördervolumen 587 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 587 m3/h
Drehzahl : 3.395 1/min
Laufradtyp : radial
Drehzahlsteuerbar : +
Reversierbarkeit : -
SEC average : -27 kWh/(m2*a)
Energieeffizienzklasse : B
Spannungsart : Wechselstrom
Bemessungsspannung : 230 V
Netzfrequenz : 50 Hz / 60 Hz
Nennleistung : 121 W
IMax : 1 A
Schutzart : IP X4
Wärmeklasse : F
Polumschaltbar : -
Einbauort : Rohr
Einbaulage : senkrecht / waagerecht
Material : Stahlblech, pulverbeschichtet
Material Gehäuse : Stahlblech, pulverbeschichtet
Farbe : hellgrau
Gewicht : 3,4 kg
Gewicht mit Verpackung : 3,6 kg
Nennweite : 150 mm
Breite : 216 mm
Höhe : 268 mm
Tiefe : 245 mm
Breite mit Verpackung : 310 mm
Höhe mit Verpackung : 310 mm
Tiefe mit Verpackung : 270 mm
Fördermitteltemperatur bei IMax : -20  C bis 60  C
Schalldruckpegel : 39 dB(A) (Abstand 3 m,
Freifeldbedingungen)
Verpackungseinheit : 1 Stück
Sortiment : E
GTIN (EAN) : 4012799735854
Hersteller: MAICO
ERR 15/2 EC Radial-Rohrventilator
Artikelnummer: 0073.0585
Menge: 1,000 Stck

**10.908 ERR 16/2 Radial-Rohrventilator Radial-Rohrventilator, DN 160, Fördervolumen 903 m3/h, Motor mit EC-Te**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 903 m3/h
Drehzahl : 3.395 1/min
Laufradtyp : radial
Drehzahlsteuerbar : +
Reversierbarkeit : -
Spannungsart : Wechselstrom
Bemessungsspannung : 230 V
Netzfrequenz : 50 Hz / 60 Hz
Nennleistung : 173 W
IMax : 1,44 A
Schutzart : IP X4
Wärmeklasse : F
Polumschaltbar : -
Einbauort : Rohr
Einbaulage : senkrecht / waagerecht
Material : Stahlblech, pulverbeschichtet
Material Gehäuse : Stahlblech, pulverbeschichtet
Farbe : hellgrau
Gewicht : 4,9 kg
Gewicht mit Verpackung : 5,2 kg
Nennweite : 160 mm
Breite : 230 mm
Höhe : 355 mm
Tiefe : 333 mm
Breite mit Verpackung : 300 mm
Höhe mit Verpackung : 390 mm
Tiefe mit Verpackung : 390 mm
Fördermitteltemperatur bei IMax : -20  C bis 60  C
Schalldruckpegel : 33 dB(A) (Abstand 3 m,
Freifeldbedingungen)
Verpackungseinheit : 1 Stück
Sortiment : E
GTIN (EAN) : 4012799735861
Hersteller: MAICO
ERR 16/2 EC Radial-Rohrventilator
Artikelnummer: 0073.0586
Menge: 1,000 Stck

**10.909 ERR 20/2 Radial-Rohrventilator Radial-Rohrventilator, DN 200, Fördervolumen 1.017 m3/h, Motor mit EC-**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 1.017 m3/h
Drehzahl : 3.395 1/min
Laufradtyp : radial
Drehzahlsteuerbar : +
Reversierbarkeit : -
Spannungsart : Wechselstrom
Bemessungsspannung : 230 V
Netzfrequenz : 50 Hz / 60 Hz
Nennleistung : 170 W
IMax : 1,41 A
Schutzart : IP X4
Wärmeklasse : F
Polumschaltbar : -
Einbauort : Rohr
Einbaulage : senkrecht / waagerecht
Material : Stahlblech, pulverbeschichtet
Material Gehäuse : Stahlblech, pulverbeschichtet
Farbe : hellgrau
Gewicht : 5,4 kg
Gewicht mit Verpackung : 5,7 kg
Nennweite : 200 mm
Breite : 230 mm
Höhe : 360 mm
Tiefe : 333 mm
Breite mit Verpackung : 300 mm
Höhe mit Verpackung : 390 mm
Tiefe mit Verpackung : 390 mm
Fördermitteltemperatur bei IMax : -20  C bis 60  C
Schalldruckpegel : 37 dB(A) (Abstand 3 m,
Freifeldbedingungen)
Verpackungseinheit : 1 Stück
Sortiment : E
GTIN (EAN) : 4012799735878
Hersteller: MAICO
ERR 20/2 EC Radial-Rohrventilator
Artikelnummer: 0073.0587
Menge: 1,000 Stck

**10.910 ERR 25/2 Radial-Rohrventilator Radial-Rohrventilator, DN 250, Fördervolumen 1.056 m3/h, Motor mit EC-**
Merkmale :
Effizienter Radial-Rohrventilator aus
pulverbeschichtetem Stahlblech gefertigt.
Einsetzbar für Industrie-und Wohnbauinstallationen.
Radiallaufrad mit rückwärtsgekrümmten Schaufeln.
Geräuscharm und druckstark.
Geringer Platzbedarf durch kompakte Abmessungen.
Für direkten Einbau zwischen Rohrleitungen, je nach
Einbaulage für Be- oder Entlüftung.
Runde Anschlussstutzen saug-und druckseitig auf
Norm-Rohre abgestimmt.
Befestigungsfuß als Zubehör lieferbar.
Förderrichtung :
Förder- und Drehrichtung sind auf dem Ventilatorgehäuse
durch Pfeile gekennzeichnet.
Motor :
Hocheffizienter EC-Motor.
Stufenlos drehzahlsteuerbar.
Robuster Motor mit Kugellager, wartungsfrei.
Schutzart IP X4 bei Einbau in Lüftungsleitungen mit
mindestens 1 m Rohr auf der Saug- und Druckseite.
Montagehinweise :
Einbau in jeder Lage möglich.
Zur Vermeidung von Schwingungsübertragungen auf das
Rohrsystem optionale elastische Manschetten ELR
verwenden.
Elektrischer Anschluss :
Außenliegender Klemmkasten mit Kabeleinführungstülle.
Sicherheitshinweise :
Der Ventilator darf nur betrieben werden, wenn der
Berührungsschutz des Laufrades nach DIN EN ISO 13857
für frei saugende Ventilatoren gewährleistet ist.
Technische Daten
Fördervolumen : 1.056 m3/h
Drehzahl : 3.395 1/min
Laufradtyp : radial
Drehzahlsteuerbar : +
Reversierbarkeit : -
Spannungsart : Wechselstrom
Bemessungsspannung : 230 V
Netzfrequenz : 50 Hz / 60 Hz
Nennleistung : 171 W
IMax : 1,42 A
Schutzart : IP X4
Wärmeklasse : F
Polumschaltbar : -
Einbauort : Rohr
Einbaulage : senkrecht / waagerecht
Material : Stahlblech, pulverbeschichtet
Material Gehäuse : Stahlblech, pulverbeschichtet
Farbe : hellgrau
Gewicht : 5,3 kg
Gewicht mit Verpackung : 5,8 kg
Nennweite : 250 mm
Breite : 230 mm
Höhe : 368 mm
Tiefe : 333 mm
Breite mit Verpackung : 300 mm
Höhe mit Verpackung : 390 mm
Tiefe mit Verpackung : 390 mm
Fördermitteltemperatur bei IMax : -20  C bis 60  C
Schalldruckpegel : 35 dB(A) (Abstand 3 m,
Freifeldbedingungen)
Verpackungseinheit : 1 Stück
Sortiment : E
GTIN (EAN) : 4012799735885
Hersteller: MAICO
ERR 25/2 EC Radial-Rohrventilator
Artikelnummer: 0073.0588
Menge: 1,000 Stck

**10.911 AWV 10 Radial-Außenwandventilator Außenwandventilator, DN 100, Wechselstrom**
Merkmale:
Förderung kleinerer bis mittlerer Luftmengen bei hohen
Widerständen.
Ideal für Sanierungen und nachträglichen Einbau
aufgrund von Außenmontage.
Optimaler Wirkungsgrad, geringe Unterhaltskosten.
Radiallaufräder aus Kunststoff, mit rückwärtsgekrümmten
Schaufeln.
Anschlussstutzen saugseitig für Einbau an
Lüftungsleitungen.
Verschlussklappe integriert.
Material Gehäuse: Stahlblech, pulverbeschichtet.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 220 m3/h
Drehzahl : 2.441 1/min
Drehzahlsteuerbar : +
Reversierbarkeit : -
SEC average : -7 kWh/(m2*a)
Spannungsart : Wechselstrom
Bemessungsspannung : 230 V
Netzfrequenz : 50 Hz
Nennleistung : 26 W
IMax : 0,13 A
Schutzart : IP X4
Wärmeklasse : B
Einbauort : Außenwand
Einbaulage : senkrecht / waagerecht
Material : Stahlblech, verzinkt
Material Gehäuse : Stahlblech, pulverbeschichtet
Gewicht : 4,4 kg
Gewicht mit Verpackung : 4,83 kg
Nennweite : 100 mm
Breite : 260 mm
Höhe : 355 mm
Tiefe : 131 mm
Breite mit Verpackung : 275 mm
Höhe mit Verpackung : 385 mm
Tiefe mit Verpackung : 175 mm
Fördermitteltemperatur bei IMax : -20  C bis 30  C
Verpackungseinheit : 1 Stück
Sortiment : C
GTIN (EAN) : 4012799809944
Hersteller: MAICO
AWV 10 Radial-Außenwandventilator
Artikelnummer: 0080.0994
Menge: 1,000 Stck

**10.912 AWV 15 Radial-Außenwandventilator Außenwandventilator, DN 150, Fördervolumen 340 m3/h, Wechselstrom**
Merkmale:
Förderung kleinerer bis mittlerer Luftmengen bei hohen
Widerständen.
Ideal für Sanierungen und nachträglichen Einbau
aufgrund von Außenmontage.
Optimaler Wirkungsgrad, geringe Unterhaltskosten.
Radiallaufräder aus Kunststoff, mit rückwärtsgekrümmten
Schaufeln.
Anschlussstutzen saugseitig für Einbau an
Lüftungsleitungen.
Verschlussklappe integriert.
Material Gehäuse: Stahlblech, pulverbeschichtet.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 340 m3/h
Drehzahl : 2.314 1/min
Drehzahlsteuerbar : +
Reversierbarkeit : -
SEC average : -26 kWh/(m2*a)
Energieeffizienzklasse : C
Spannungsart : Wechselstrom
Bemessungsspannung : 230 V
Netzfrequenz : 50 Hz
Nennleistung : 55 W
IMax : 0,24 A
Schutzart : IP X4
Wärmeklasse : B
Einbauort : Außenwand
Einbaulage : senkrecht / waagerecht
Material : Stahlblech, verzinkt
Material Gehäuse : Stahlblech, pulverbeschichtet
Gewicht : 4,78 kg
Gewicht mit Verpackung : 5,2 kg
Nennweite : 150 mm
Breite : 260 mm
Höhe : 355 mm
Tiefe : 131 mm
Breite mit Verpackung : 275 mm
Höhe mit Verpackung : 395 mm
Tiefe mit Verpackung : 175 mm
Fördermitteltemperatur bei IMax : -20  C bis 40  C
Verpackungseinheit : 1 Stück
Sortiment : C
GTIN (EAN) : 4012799809968
Hersteller: MAICO
AWV 15 Radial-Außenwandventilator
Artikelnummer: 0080.0996
Menge: 1,000 Stck

**10.913 AWV 15 S Radial-Außenwandventilator Außenwandventilator, DN 150, Fördervolumen 620 m3/h, Wechselstrom**
Merkmale:
Förderung kleinerer bis mittlerer Luftmengen bei hohen
Widerständen.
Ideal für Sanierungen und nachträglichen Einbau
aufgrund von Außenmontage.
Optimaler Wirkungsgrad, geringe Unterhaltskosten.
Radiallaufräder aus Kunststoff, mit rückwärtsgekrümmten
Schaufeln.
Anschlussstutzen saugseitig für Einbau an
Lüftungsleitungen.
Verschlussklappe integriert.
Material Gehäuse: Stahlblech, pulverbeschichtet.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 620 m3/h
Drehzahl : 2.614 1/min
Drehzahlsteuerbar : +
Reversierbarkeit : -
SEC average : -26 kWh/(m2*a)
Energieeffizienzklasse : C
Spannungsart : Wechselstrom
Bemessungsspannung : 230 V
Netzfrequenz : 50 Hz
Nennleistung : 106 W
IMax : 0,46 A
Schutzart : IP X4
Wärmeklasse : B
Einbauort : Außenwand
Einbaulage : senkrecht / waagerecht
Material : Stahlblech, verzinkt
Material Gehäuse : Stahlblech, pulverbeschichtet
Gewicht : 7,58 kg
Gewicht mit Verpackung : 8,3 kg
Nennweite : 150 mm
Breite : 360 mm
Höhe : 450 mm
Tiefe : 155 mm
Breite mit Verpackung : 375 mm
Höhe mit Verpackung : 475 mm
Tiefe mit Verpackung : 180 mm
Fördermitteltemperatur bei IMax : -20  C bis 40  C
Verpackungseinheit : 1 Stück
Sortiment : C
GTIN (EAN) : 4012799809975
Hersteller: MAICO
AWV 15 S Radial-Außenwandventilator
Artikelnummer: 0080.0997
Menge: 1,000 Stck

**10.914 AWV 20 Radial-Außenwandventilator Außenwandventilator, DN 200, Fördervolumen 650 m3/h, Wechselstrom**
Merkmale:
Förderung kleinerer bis mittlerer Luftmengen bei hohen
Widerständen.
Ideal für Sanierungen und nachträglichen Einbau
aufgrund von Außenmontage.
Optimaler Wirkungsgrad, geringe Unterhaltskosten.
Radiallaufräder aus Kunststoff, mit rückwärtsgekrümmten
Schaufeln.
Anschlussstutzen saugseitig für Einbau an
Lüftungsleitungen.
Verschlussklappe integriert.
Material Gehäuse: Stahlblech, pulverbeschichtet.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 650 m3/h
Drehzahl : 1.908 1/min
Drehzahlsteuerbar : +
Reversierbarkeit : -
SEC average : -26 kWh/(m2*a)
Energieeffizienzklasse : C
Spannungsart : Wechselstrom
Bemessungsspannung : 230 V
Netzfrequenz : 50 Hz
Nennleistung : 116 W
IMax : 0,5 A
Schutzart : IP X4
Wärmeklasse : B
Einbauort : Außenwand
Einbaulage : senkrecht / waagerecht
Material : Stahlblech, verzinkt
Material Gehäuse : Stahlblech, pulverbeschichtet
Gewicht : 7,56 kg
Gewicht mit Verpackung : 8,27 kg
Nennweite : 200 mm
Breite : 360 mm
Höhe : 450 mm
Tiefe : 155 mm
Breite mit Verpackung : 375 mm
Höhe mit Verpackung : 475 mm
Tiefe mit Verpackung : 180 mm
Fördermitteltemperatur bei IMax : -20  C bis 40  C
Verpackungseinheit : 1 Stück
Sortiment : C
GTIN (EAN) : 4012799809982
Hersteller: MAICO
AWV 20 Radial-Außenwandventilator
Artikelnummer: 0080.0998
Menge: 1,000 Stck

**10.915 AWV 20 S Radial-Außenwandventilator Außenwandventilator, DN 200, Fördervolumen 740 m3/h, Wechselstrom**
Merkmale:
Förderung kleinerer bis mittlerer Luftmengen bei hohen
Widerständen.
Ideal für Sanierungen und nachträglichen Einbau
aufgrund von Außenmontage.
Optimaler Wirkungsgrad, geringe Unterhaltskosten.
Radiallaufräder aus Kunststoff, mit rückwärtsgekrümmten
Schaufeln.
Anschlussstutzen saugseitig für Einbau an
Lüftungsleitungen.
Verschlussklappe integriert.
Material Gehäuse: Stahlblech, pulverbeschichtet.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 740 m3/h
Drehzahl : 2.520 1/min
Drehzahlsteuerbar : +
Reversierbarkeit : -
SEC average : -26 kWh/(m2*a)
Energieeffizienzklasse : C
Spannungsart : Wechselstrom
Bemessungsspannung : 230 V
Netzfrequenz : 50 Hz
Nennleistung : 152 W
IMax : 0,67 A
Schutzart : IP X4
Wärmeklasse : B
Einbauort : Außenwand
Einbaulage : senkrecht / waagerecht
Material : Stahlblech, verzinkt
Material Gehäuse : Stahlblech, pulverbeschichtet
Gewicht : 8,33 kg
Gewicht mit Verpackung : 9,03 kg
Nennweite : 200 mm
Breite : 360 mm
Höhe : 450 mm
Tiefe : 155 mm
Breite mit Verpackung : 375 mm
Höhe mit Verpackung : 470 mm
Tiefe mit Verpackung : 180 mm
Fördermitteltemperatur bei IMax : -20  C bis 40  C
Verpackungseinheit : 1 Stück
Sortiment : C
GTIN (EAN) : 4012799809999
Hersteller: MAICO
AWV 20 S Radial-Außenwandventilator
Artikelnummer: 0080.0999
Menge: 1,000 Stck

**10.916 AWV 10 E Radial-Außenwandventilator Radial-Außenwandventilator, DN 100, Fördervolumen 298 m3/h, Motor mit**
Merkmale :
Förderung kleinerer bis mittlerer Luftmengen bei hohen
Widerständen.
Ideal für Sanierungen und nachträglichen Einbau
aufgrund von Außenmontage.
Optimaler Wirkungsgrad, geringe Unterhaltskosten.
Radiallaufräder aus Kunststoff, mit rückwärtsgekrümmten
Schaufeln.
Anschlussstutzen saugseitig für Einbau an
Lüftungsleitungen.
Verschlussklappe integriert.
Material Gehäuse: Stahlblech, pulverbeschichtet.
Motor :
Kugelgelagerter EC-Motor, geeignet für den
Dauerbetrieb.
Drehzahlsteuerbar.
Thermischer Überlastungsschutz.
Schutzart IP X4.
Montagehinweise:
Zur Montage an der Außenwand.
Elektrischer Anschluss :
Anschluss an Klemmleiste im Gehäuse.
Sicherheitshinweise :
Der Ventilator darf nur betrieben werden, wenn der
Berührungsschutz des Laufrades nach DIN EN ISO 13857
für frei saugende Ventilatoren gewährleistet ist.
Technische Daten
Fördervolumen : 298 m3/h
Drehzahl : 3.395 1/min
Laufradtyp : radial
Drehzahlsteuerbar : +
Reversierbarkeit : -
SEC average : -26 kWh/(m2*a)
Energieeffizienzklasse : C
Spannungsart : Wechselstrom
Bemessungsspannung : 230 V
Netzfrequenz : 50 Hz / 60 Hz
Nennleistung : 78 W
IMax : 0,7 A
Schutzart : IP X4
Wärmeklasse : F
Einbauort : Außenwand
Einbaulage : senkrecht / waagerecht
Material : Stahlblech, verzinkt
Material Gehäuse : Stahlblech, pulverbeschichtet
Farbe : weiß
Gewicht : 4,8 kg
Gewicht mit Verpackung : 5,1 kg
Nennweite : 100 mm
Breite : 260 mm
Höhe : 355 mm
Tiefe : 131 mm
Breite mit Verpackung : 275 mm
Höhe mit Verpackung : 385 mm
Tiefe mit Verpackung : 175 mm
Fördermitteltemperatur bei IMax : -20  C bis 60  C
Verpackungseinheit : 1 Stück
Sortiment : E
GTIN (EAN) : 4012799735731
Hersteller: MAICO
AWV 10 EC Radial-Außenwandventilator
Artikelnummer: 0073.0573
Menge: 1,000 Stck

**10.917 AWV 15 E Radial-Außenwandventilator Radial-Außenwandventilator, DN 150, Fördervolumen 564 m3/h, Motor mit**
Merkmale :
Förderung kleinerer bis mittlerer Luftmengen bei hohen
Widerständen.
Ideal für Sanierungen und nachträglichen Einbau
aufgrund von Außenmontage.
Optimaler Wirkungsgrad, geringe Unterhaltskosten.
Radiallaufräder aus Kunststoff, mit rückwärtsgekrümmten
Schaufeln.
Anschlussstutzen saugseitig für Einbau an
Lüftungsleitungen.
Verschlussklappe integriert.
Material Gehäuse: Stahlblech, pulverbeschichtet.
Motor :
Kugelgelagerter EC-Motor, geeignet für den
Dauerbetrieb.
Drehzahlsteuerbar.
Thermischer Überlastungsschutz.
Schutzart IP X4.
Montagehinweise:
Zur Montage an der Außenwand.
Elektrischer Anschluss :
Anschluss an Klemmleiste im Gehäuse.
Sicherheitshinweise :
Der Ventilator darf nur betrieben werden, wenn der
Berührungsschutz des Laufrades nach DIN EN ISO 13857
für frei saugende Ventilatoren gewährleistet ist.
Technische Daten
Fördervolumen : 564 m3/h
Drehzahl : 3.395 1/min
Laufradtyp : radial
Drehzahlsteuerbar : +
Reversierbarkeit : -
Spannungsart : Wechselstrom
Bemessungsspannung : 230 V
Netzfrequenz : 50 Hz / 60 Hz
Nennleistung : 89 W
IMax : 0,79 A
Schutzart : IP X4
Wärmeklasse : F
Einbauort : Außenwand
Einbaulage : senkrecht / waagerecht
Material : Stahlblech, verzinkt
Material Gehäuse : Stahlblech, pulverbeschichtet
Farbe : weiß
Gewicht : 4,7 kg
Gewicht mit Verpackung : 5 kg
Nennweite : 150 mm
Breite : 260 mm
Höhe : 355 mm
Tiefe : 131 mm
Breite mit Verpackung : 275 mm
Höhe mit Verpackung : 385 mm
Tiefe mit Verpackung : 175 mm
Fördermitteltemperatur bei IMax : -20  C bis 60  C
Verpackungseinheit : 1 Stück
Sortiment : E
GTIN (EAN) : 4012799735755
Hersteller: MAICO
AWV 15 EC Radial-Außenwandventilator
Artikelnummer: 0073.0575
Menge: 1,000 Stck

**10.918 AWV 16 E Radial-Außenwandventilator Radial-Außenwandventilator, DN 160, Fördervolumen 723 m3/h, Motor mit**
Merkmale :
Förderung kleinerer bis mittlerer Luftmengen bei hohen
Widerständen.
Ideal für Sanierungen und nachträglichen Einbau
aufgrund von Außenmontage.
Optimaler Wirkungsgrad, geringe Unterhaltskosten.
Radiallaufräder aus Kunststoff, mit rückwärtsgekrümmten
Schaufeln.
Anschlussstutzen saugseitig für Einbau an
Lüftungsleitungen.
Verschlussklappe integriert.
Material Gehäuse: Stahlblech, pulverbeschichtet.
Motor :
Kugelgelagerter EC-Motor, geeignet für den
Dauerbetrieb.
Drehzahlsteuerbar.
Thermischer Überlastungsschutz.
Schutzart IP X4.
Montagehinweise:
Zur Montage an der Außenwand.
Elektrischer Anschluss :
Anschluss an Klemmleiste im Gehäuse.
Sicherheitshinweise :
Der Ventilator darf nur betrieben werden, wenn der
Berührungsschutz des Laufrades nach DIN EN ISO 13857
für frei saugende Ventilatoren gewährleistet ist.
Technische Daten
Fördervolumen : 723 m3/h
Drehzahl : 3.395 1/min
Laufradtyp : radial
Drehzahlsteuerbar : +
Reversierbarkeit : -
Spannungsart : Wechselstrom
Bemessungsspannung : 230 V
Netzfrequenz : 50 Hz / 60 Hz
Nennleistung : 89 W
IMax : 0,79 A
Schutzart : IP X4
Wärmeklasse : F
Einbauort : Außenwand
Einbaulage : senkrecht / waagerecht
Material : Stahlblech, verzinkt
Material Gehäuse : Stahlblech, pulverbeschichtet
Farbe : weiß
Gewicht : 7,2 kg
Gewicht mit Verpackung : 7,7 kg
Nennweite : 160 mm
Breite : 360 mm
Höhe : 450 mm
Tiefe : 155 mm
Breite mit Verpackung : 375 mm
Höhe mit Verpackung : 475 mm
Tiefe mit Verpackung : 180 mm
Fördermitteltemperatur bei IMax : -20  C bis 60  C
Verpackungseinheit : 1 Stück
Sortiment : E
GTIN (EAN) : 4012799735762
Hersteller: MAICO
AWV 16 EC Radial-Außenwandventilator
Artikelnummer: 0073.0576
Menge: 1,000 Stck

**10.919 AWV 20 E Radial-Außenwandventilator Radial-Außenwandventilator, DN 200, Fördervolumen 902 m3/h, Motor mit**
Merkmale :
Förderung kleinerer bis mittlerer Luftmengen bei hohen
Widerständen.
Ideal für Sanierungen und nachträglichen Einbau
aufgrund von Außenmontage.
Optimaler Wirkungsgrad, geringe Unterhaltskosten.
Radiallaufräder aus Kunststoff, mit rückwärtsgekrümmten
Schaufeln.
Anschlussstutzen saugseitig für Einbau an
Lüftungsleitungen.
Verschlussklappe integriert.
Material Gehäuse: Stahlblech, pulverbeschichtet.
Motor :
Kugelgelagerter EC-Motor, geeignet für den
Dauerbetrieb.
Drehzahlsteuerbar.
Thermischer Überlastungsschutz.
Schutzart IP X4.
Montagehinweise:
Zur Montage an der Außenwand.
Elektrischer Anschluss :
Anschluss an Klemmleiste im Gehäuse.
Sicherheitshinweise :
Der Ventilator darf nur betrieben werden, wenn der
Berührungsschutz des Laufrades nach DIN EN ISO 13857
für frei saugende Ventilatoren gewährleistet ist.
Technische Daten
Fördervolumen : 902 m3/h
Drehzahl : 3.395 1/min
Laufradtyp : radial
Drehzahlsteuerbar : +
Reversierbarkeit : -
Spannungsart : Wechselstrom
Bemessungsspannung : 230 V
Netzfrequenz : 50 Hz / 60 Hz
Nennleistung : 170 W
IMax : 1,5 A
Schutzart : IP X4
Wärmeklasse : F
Einbauort : Außenwand
Einbaulage : senkrecht / waagerecht
Material : Stahlblech, verzinkt
Material Gehäuse : Stahlblech, pulverbeschichtet
Farbe : weiß
Gewicht : 8,2 kg
Gewicht mit Verpackung : 8,7 kg
Nennweite : 200 mm
Breite : 360 mm
Höhe : 450 mm
Tiefe : 155 mm
Breite mit Verpackung : 375 mm
Höhe mit Verpackung : 475 mm
Tiefe mit Verpackung : 180 mm
Fördermitteltemperatur bei IMax : -20  C bis 60  C
Verpackungseinheit : 1 Stück
Sortiment : E
GTIN (EAN) : 4012799735779
Hersteller: MAICO
AWV 20 EC Radial-Außenwandventilator
Artikelnummer: 0073.0577
Menge: 1,000 Stck

**10.920 AWV 10/2 Radial-Außenwandventilator Radial-Außenwandventilator, DN 100, Fördervolumen 347 m3/h, Motor mit**
Merkmale :
Förderung kleinerer bis mittlerer Luftmengen bei hohen
Widerständen.
Ideal für Sanierungen und nachträglichen Einbau
aufgrund von Außenmontage.
Optimaler Wirkungsgrad, geringe Unterhaltskosten.
Radiallaufräder aus Kunststoff, mit rückwärtsgekrümmten
Schaufeln.
Anschlussstutzen saugseitig für Einbau an
Lüftungsleitungen.
Verschlussklappe integriert.
Material Gehäuse: Stahlblech, pulverbeschichtet.
Motor :
Kugelgelagerter EC-Motor, geeignet für den
Dauerbetrieb.
Drehzahlsteuerbar.
Thermischer Überlastungsschutz.
Schutzart IP X4.
Montagehinweise:
Zur Montage an der Außenwand.
Elektrischer Anschluss :
Anschluss an Klemmleiste im Gehäuse.
Sicherheitshinweise :
Der Ventilator darf nur betrieben werden, wenn der
Berührungsschutz des Laufrades nach DIN EN ISO 13857
für frei saugende Ventilatoren gewährleistet ist.
Technische Daten
Fördervolumen : 347 m3/h
Drehzahl : 3.395 1/min
Laufradtyp : radial
Drehzahlsteuerbar : +
Reversierbarkeit : -
SEC average : -26 kWh/(m2*a)
Energieeffizienzklasse : C
Spannungsart : Wechselstrom
Bemessungsspannung : 230 V
Netzfrequenz : 50 Hz / 60 Hz
Nennleistung : 119 W
IMax : 0,7 A
Schutzart : IP X4
Wärmeklasse : F
Einbauort : Außenwand
Einbaulage : senkrecht / waagerecht
Material : Stahlblech, verzinkt
Material Gehäuse : Stahlblech, pulverbeschichtet
Farbe : weiß
Gewicht : 5,1 kg
Gewicht mit Verpackung : 5,4 kg
Nennweite : 100 mm
Breite : 260 mm
Höhe : 355 mm
Tiefe : 131 mm
Breite mit Verpackung : 275 mm
Höhe mit Verpackung : 385 mm
Tiefe mit Verpackung : 175 mm
Fördermitteltemperatur bei IMax : -20  C bis 60  C
Verpackungseinheit : 1 Stück
Sortiment : E
GTIN (EAN) : 4012799735953
Hersteller: MAICO
AWV 10/2 EC Radial-Außenwandventilator
Artikelnummer: 0073.0595
Menge: 1,000 Stck

**10.921 AWV 12/2 Radial-Außenwandventilator Radial-Außenwandventilator, DN 125, Fördervolumen 527 m3/h, Motor mit**
Merkmale :
Förderung kleinerer bis mittlerer Luftmengen bei hohen
Widerständen.
Ideal für Sanierungen und nachträglichen Einbau
aufgrund von Außenmontage.
Optimaler Wirkungsgrad, geringe Unterhaltskosten.
Radiallaufräder aus Kunststoff, mit rückwärtsgekrümmten
Schaufeln.
Anschlussstutzen saugseitig für Einbau an
Lüftungsleitungen.
Verschlussklappe integriert.
Material Gehäuse: Stahlblech, pulverbeschichtet.
Motor :
Kugelgelagerter EC-Motor, geeignet für den
Dauerbetrieb.
Drehzahlsteuerbar.
Thermischer Überlastungsschutz.
Schutzart IP X4.
Montagehinweise:
Zur Montage an der Außenwand.
Elektrischer Anschluss :
Anschluss an Klemmleiste im Gehäuse.
Sicherheitshinweise :
Der Ventilator darf nur betrieben werden, wenn der
Berührungsschutz des Laufrades nach DIN EN ISO 13857
für frei saugende Ventilatoren gewährleistet ist.
Technische Daten
Fördervolumen : 527 m3/h
Drehzahl : 3.395 1/min
Laufradtyp : radial
Drehzahlsteuerbar : +
Reversierbarkeit : -
Spannungsart : Wechselstrom
Bemessungsspannung : 230 V
Netzfrequenz : 50 Hz / 60 Hz
Nennleistung : 123 W
IMax : 0,77 A
Schutzart : IP X4
Wärmeklasse : F
Einbauort : Außenwand
Einbaulage : senkrecht / waagerecht
Material : Stahlblech, verzinkt
Material Gehäuse : Stahlblech, pulverbeschichtet
Farbe : weiß
Gewicht : 5,1 kg
Gewicht mit Verpackung : 5,4 kg
Nennweite : 125 mm
Breite : 260 mm
Höhe : 355 mm
Tiefe : 131 mm
Breite mit Verpackung : 275 mm
Höhe mit Verpackung : 385 mm
Tiefe mit Verpackung : 175 mm
Fördermitteltemperatur bei IMax : -20  C bis 60  C
Verpackungseinheit : 1 Stück
Sortiment : E
GTIN (EAN) : 4012799735960
Hersteller: MAICO
AWV 12/2 EC Radial-Außenwandventilator
Artikelnummer: 0073.0596
Menge: 1,000 Stck

**10.922 AWV 15/2 Radial-Außenwandventilator Radial-Außenwandventilator, DN 150, Fördervolumen 527 m3/h, Motor mit**
Merkmale :
Förderung kleinerer bis mittlerer Luftmengen bei hohen
Widerständen.
Ideal für Sanierungen und nachträglichen Einbau
aufgrund von Außenmontage.
Optimaler Wirkungsgrad, geringe Unterhaltskosten.
Radiallaufräder aus Kunststoff, mit rückwärtsgekrümmten
Schaufeln.
Anschlussstutzen saugseitig für Einbau an
Lüftungsleitungen.
Verschlussklappe integriert.
Material Gehäuse: Stahlblech, pulverbeschichtet.
Motor :
Kugelgelagerter EC-Motor, geeignet für den
Dauerbetrieb.
Drehzahlsteuerbar.
Thermischer Überlastungsschutz.
Schutzart IP X4.
Montagehinweise:
Zur Montage an der Außenwand.
Elektrischer Anschluss :
Anschluss an Klemmleiste im Gehäuse.
Sicherheitshinweise :
Der Ventilator darf nur betrieben werden, wenn der
Berührungsschutz des Laufrades nach DIN EN ISO 13857
für frei saugende Ventilatoren gewährleistet ist.
Technische Daten
Fördervolumen : 605 m3/h
Drehzahl : 3.395 1/min
Laufradtyp : radial
Drehzahlsteuerbar : +
Reversierbarkeit : -
Spannungsart : Wechselstrom
Bemessungsspannung : 230 V
Netzfrequenz : 50 Hz / 60 Hz
Nennleistung : 122 W
IMax : 0,79 A
Schutzart : IP X4
Wärmeklasse : F
Einbauort : Außenwand
Einbaulage : senkrecht / waagerecht
Material : Stahlblech, verzinkt
Material Gehäuse : Stahlblech, pulverbeschichtet
Farbe : weiß
Gewicht : 5,3 kg
Gewicht mit Verpackung : 5,6 kg
Nennweite : 150 mm
Breite : 260 mm
Höhe : 355 mm
Tiefe : 131 mm
Breite mit Verpackung : 275 mm
Höhe mit Verpackung : 385 mm
Tiefe mit Verpackung : 175 mm
Fördermitteltemperatur bei IMax : -20  C bis 60  C
Verpackungseinheit : 1 Stück
Sortiment : E
GTIN (EAN) : 4012799735977
Hersteller: MAICO
AWV 15/2 EC Radial-Außenwandventilator
Artikelnummer: 0073.0597
Menge: 1,000 Stck

**10.923 AWV 16/2 Radial-Außenwandventilator Radial-Außenwandventilator, DN 160, Fördervolumen 911 m3/h, Motor mit**
Merkmale :
Förderung kleinerer bis mittlerer Luftmengen bei hohen
Widerständen.
Ideal für Sanierungen und nachträglichen Einbau
aufgrund von Außenmontage.
Optimaler Wirkungsgrad, geringe Unterhaltskosten.
Radiallaufräder aus Kunststoff, mit rückwärtsgekrümmten
Schaufeln.
Anschlussstutzen saugseitig für Einbau an
Lüftungsleitungen.
Verschlussklappe integriert.
Material Gehäuse: Stahlblech, pulverbeschichtet.
Motor :
Kugelgelagerter EC-Motor, geeignet für den
Dauerbetrieb.
Drehzahlsteuerbar.
Thermischer Überlastungsschutz.
Schutzart IP X4.
Montagehinweise:
Zur Montage an der Außenwand.
Elektrischer Anschluss :
Anschluss an Klemmleiste im Gehäuse.
Sicherheitshinweise :
Der Ventilator darf nur betrieben werden, wenn der
Berührungsschutz des Laufrades nach DIN EN ISO 13857
für frei saugende Ventilatoren gewährleistet ist.
Technische Daten
Fördervolumen : 911 m3/h
Drehzahl : 3.395 1/min
Laufradtyp : radial
Drehzahlsteuerbar : +
Reversierbarkeit : -
Spannungsart : Wechselstrom
Bemessungsspannung : 230 V
Netzfrequenz : 50 Hz / 60 Hz
Nennleistung : 176 W
IMax : 0,79 A
Schutzart : IP X4
Wärmeklasse : F
Einbauort : Außenwand
Einbaulage : senkrecht / waagerecht
Material : Stahlblech, verzinkt
Material Gehäuse : Stahlblech, pulverbeschichtet
Farbe : weiß
Gewicht : 8,2 kg
Gewicht mit Verpackung : 8,5 kg
Nennweite : 160 mm
Breite : 360 mm
Höhe : 450 mm
Tiefe : 155 mm
Breite mit Verpackung : 375 mm
Höhe mit Verpackung : 475 mm
Tiefe mit Verpackung : 180 mm
Fördermitteltemperatur bei IMax : -20  C bis 60  C
Verpackungseinheit : 1 Stück
Sortiment : E
GTIN (EAN) : 4012799735984
Hersteller: MAICO
AWV 16/2 EC Radial-Außenwandventilator
Artikelnummer: 0073.0598
Menge: 1,000 Stck

**10.924 EFR 10 Radial-Flachbox Radial-Flachbox mit 1 Drehzahl, DN 100**
Merkmale:
Einbau in Lüftungsleitungen DN 100 und DN 125.
Geringste Abmessungen für den Einbau bei wenig Platz.
Ideal für Sanierung.
Radiallaufräder mit rückwärtsgekrümmten Schaufeln.
1 Drehzahl.
Anschlussstutzen saug- und druckseitig, für direkten
Einbau in Lüftungsleitungen.
Schutzart IP 20.
Material: Stahlblech, verzinkt.
Motor :
Thermischer Überlastungsschutz serienmäßig.
Robuster Motor mit Kugellager, wartungsfrei.
Montagehinweise:
Einbau in jeder Lage möglich.
Mit Montageplatte für Wand- und Deckenmontage.
Technische Daten
Fördervolumen : 220 m3/h
Drehzahl : 2.373 1/min
Laufradtyp : radial
Bemessungsspannung : 230 V
Netzfrequenz : 50 Hz
Nennleistung : 52 W
PMax : 52 W
IMax : 0,23 A
Schutzart : IP 20
Netzzuleitung : 3 x 1,5 mm2
Einbauort : Decke
Einbaulage : senkrecht / waagerecht
Material : Stahlblech, verzinkt
Material Gehäuse : Stahlblech, verzinkt
Farbe : silbergrau
Gewicht : 4,2 kg
Gewicht mit Verpackung : 4,62 kg
Ventilator ausschwenkbar : +
Nennweite : 100 mm
Breite : 241 mm
Höhe : 122 mm
Tiefe : 448 mm
Breite mit Verpackung : 265 mm
Höhe mit Verpackung : 170 mm
Tiefe mit Verpackung : 470 mm
Fördermitteltemperatur bei IMax : -20  C bis 50  C
Umgebungstemperatur : 50  C
Schalldruckpegel : 34 dB(A) (Abstand 3 m,
Freifeldbedingungen)
Verpackungseinheit : 1 Stück
Sortiment : C
GTIN (EAN) : 4012799805700
Hersteller: MAICO
EFR 10 Radial-Flachbox
Artikelnummer: 0080.0570
Menge: 1,000 Stck

**10.925 EFR 12 Radial-Flachbox Radial-Flachbox mit 1 Drehzahl, DN 125**
Merkmale:
Einbau in Lüftungsleitungen DN 100 und DN 125.
Geringste Abmessungen für den Einbau bei wenig Platz.
Ideal für Sanierung.
Radiallaufräder mit rückwärtsgekrümmten Schaufeln.
1 Drehzahl.
Anschlussstutzen saug- und druckseitig, für direkten
Einbau in Lüftungsleitungen.
Schutzart IP 20.
Material: Stahlblech, verzinkt.
Motor :
Thermischer Überlastungsschutz serienmäßig.
Robuster Motor mit Kugellager, wartungsfrei.
Montagehinweise:
Einbau in jeder Lage möglich.
Mit Montageplatte für Wand- und Deckenmontage.
Technische Daten
Fördervolumen : 255 m3/h
Drehzahl : 2.392 1/min
Laufradtyp : radial
Bemessungsspannung : 230 V
Netzfrequenz : 50 Hz
Nennleistung : 53 W
PMax : 53 W
IMax : 0,24 A
Schutzart : IP 20
Netzzuleitung : 3 x 1,5 mm2
Einbauort : Decke
Einbaulage : senkrecht / waagerecht
Material : Stahlblech, verzinkt
Material Gehäuse : Stahlblech, verzinkt
Farbe : silbergrau
Gewicht : 4,2 kg
Gewicht mit Verpackung : 4,65 kg
Ventilator ausschwenkbar : +
Nennweite : 125 mm
Breite : 241 mm
Höhe : 122 mm
Tiefe : 448 mm
Breite mit Verpackung : 265 mm
Höhe mit Verpackung : 170 mm
Tiefe mit Verpackung : 470 mm
Fördermitteltemperatur bei IMax : -20  C bis 50  C
Umgebungstemperatur : 50  C
Schalldruckpegel : 37 dB(A) (Abstand 3 m,
Freifeldbedingungen)
Verpackungseinheit : 1 Stück
Sortiment : C
GTIN (EAN) : 4012799805724
Hersteller: MAICO
EFR 12 Radial-Flachbox
Artikelnummer: 0080.0572
Menge: 1,000 Stck

**10.926 ESR 12-3 Schallgedämmte Lüftungsbox Schallgedämmte Lüftungsbox mit EC-Motor und ausschwenkbarem Ventilator**
Merkmale:
Schallgedämmte Lüftungsbox mit EC-Motor und
ausschwenkbarem Ventilator.
Geringe Energieaufnahme dank EC-Technologie.
Geringe, Leistungsaufnahme besonders im Regelbereich.
Schnelle, kostengünstige Montage durch serienmäßige
Befestigungswinkel.
Verschraubter Gehäusedeckel mit Regendach.
Für witterungsgeschützte Außenaufstellung geeignet.
Anschlussstutzen saug- und druckseitig, für einen
direkten Einbau in Lüftungsleitungen.
Material: Stahlblech, verzinkt.
Mit 40 mm schalldämmender glasseidenkaschierter
Mineralwolle für erhöhte Ansprüche an besonders
niedrige Geräuschpegel.
Radiallaufräder mit rückwärtsgekrümmten Schaufeln.
Einfache Reinigung dank abschraubbarem Deckel.
Förderrichtung :
Die Förderrichtung ist auf dem Ventilatorgehäuse durch
einen Pfeil gekennzeichnet.
Motor:
Gleichstrommotor.
Robuster Motor mit Kugellager, wartungsfrei.
Wämeklasse F.
Schutzart IP 54 bei fachgerechtem saug- und
druckseitigem Anschluss sowie geschlossenem
Gehäusedeckel.
Drehzahlsteuerbar.
Montagehinweise:
Einbau in jeder Lage möglich.
Elektrischer Anschluss :
Frontseitiger Klemmkasten.
Klemmkasten Schutzart IP 66.
Sicherheitshinweise:
Ventilator bei freier Ansaugung oder Ausblasung nur in
Betrieb nehmen, wenn der Berührungsschutz des
Flügelrades gemäß DIN EN ISO 13857 gewährleistet ist.
Dazu Schutzgitter anbringen.
Technische Daten
Fördervolumen : 490 m3/h
Drehzahl : 4.010 1/min
Laufradtyp : radial
Drehzahlsteuerbar : +
Bemessungsspannung : 230 V
Netzfrequenz : 50 Hz / 60 Hz
Nennleistung : 121 W
IMax : 1 A
Schutzart : IP 54
Wärmeklasse : F
Einbauort : Wand / Decke
Einbaulage : senkrecht / waagerecht
Material : Stahlblech, verzinkt
Farbe : silber
Gewicht : 12,23 kg
Gewicht mit Verpackung : 13,63 kg
Ventilator ausschwenkbar : +
Nennweite : 125 mm
Breite : 386 mm
Höhe : 232 mm
Tiefe : 485 mm
Breite mit Verpackung : 395 mm
Höhe mit Verpackung : 275 mm
Tiefe mit Verpackung : 565 mm
Fördermitteltemperatur bei IMax : 50  C
Umgebungstemperatur : -30  C bis 50  C
Verpackungseinheit : 1 Stück
Sortiment : E
GTIN (EAN) : 4012799981039
Hersteller: MAICO
ESR 12-3 EC Schallgedämmte Lüftungsbox
Artikelnummer: 0080.1000
Menge: 1,000 Stck

**10.927 ESR 16-3 Schallgedämmte Lüftungsbox Schallgedämmte Lüftungsbox mit EC-Motor und ausschwenkbarem Ventilator**
Merkmale:
Schallgedämmte Lüftungsbox mit EC-Motor und
ausschwenkbarem Ventilator.
Geringe Energieaufnahme dank EC-Technologie.
Geringe, Leistungsaufnahme besonders im Regelbereich.
Schnelle, kostengünstige Montage durch serienmäßige
Befestigungswinkel.
Verschraubter Gehäusedeckel mit Regendach.
Für witterungsgeschützte Außenaufstellung geeignet.
Anschlussstutzen saug- und druckseitig, für einen
direkten Einbau in Lüftungsleitungen.
Material: Stahlblech, verzinkt.
Mit 40 mm schalldämmender glasseidenkaschierter
Mineralwolle für erhöhte Ansprüche an besonders
niedrige Geräuschpegel.
Radiallaufräder mit rückwärtsgekrümmten Schaufeln.
Einfache Reinigung dank abschraubbarem Deckel.
Förderrichtung :
Die Förderrichtung ist auf dem Ventilatorgehäuse durch
einen Pfeil gekennzeichnet.
Motor:
Gleichstrommotor.
Robuster Motor mit Kugellager, wartungsfrei.
Wämeklasse F.
Schutzart IP 54 bei fachgerechtem saug- und
druckseitigem Anschluss sowie geschlossenem
Gehäusedeckel.
Drehzahlsteuerbar.
Montagehinweise:
Einbau in jeder Lage möglich.
Elektrischer Anschluss :
Frontseitiger Klemmkasten.
Klemmkasten Schutzart IP 66.
Sicherheitshinweise:
Ventilator bei freier Ansaugung oder Ausblasung nur in
Betrieb nehmen, wenn der Berührungsschutz des
Flügelrades gemäß DIN EN ISO 13857 gewährleistet ist.
Dazu Schutzgitter anbringen.
Technische Daten
Fördervolumen : 580 m3/h
Drehzahl : 4.000 1/min
Laufradtyp : radial
Drehzahlsteuerbar : +
Bemessungsspannung : 230 V
Netzfrequenz : 50 Hz / 60 Hz
Nennleistung : 121 W
IMax : 1 A
Schutzart : IP 54
Wärmeklasse : F
Einbauort : Wand / Decke
Einbaulage : senkrecht / waagerecht
Material : Stahlblech, verzinkt
Farbe : silber
Gewicht : 12,1 kg
Gewicht mit Verpackung : 13,5 kg
Ventilator ausschwenkbar : +
Nennweite : 160 mm
Breite : 386 mm
Höhe : 232 mm
Tiefe : 483 mm
Breite mit Verpackung : 400 mm
Höhe mit Verpackung : 265 mm
Tiefe mit Verpackung : 560 mm
Fördermitteltemperatur bei IMax : 50  C
Umgebungstemperatur : -30  C bis 50  C
Verpackungseinheit : 1 Stück
Sortiment : E
GTIN (EAN) : 4012799981046
Hersteller: MAICO
ESR 16-3 EC Schallgedämmte Lüftungsbox
Artikelnummer: 0080.1001
Menge: 1,000 Stck

**10.928 ESR 20-3 Schallgedämmte Lüftungsbox Schallgedämmte Lüftungsbox mit EC-Motor und ausschwenkbarem Ventilator**
Merkmale:
Schallgedämmte Lüftungsbox mit EC-Motor und
ausschwenkbarem Ventilator.
Geringe Energieaufnahme dank EC-Technologie.
Geringe, Leistungsaufnahme besonders im Regelbereich.
Schnelle, kostengünstige Montage durch serienmäßige
Befestigungswinkel.
Verschraubter Gehäusedeckel mit Regendach.
Für witterungsgeschützte Außenaufstellung geeignet.
Anschlussstutzen saug- und druckseitig, für einen
direkten Einbau in Lüftungsleitungen.
Material: Stahlblech, verzinkt.
Mit 40 mm schalldämmender glasseidenkaschierter
Mineralwolle für erhöhte Ansprüche an besonders
niedrige Geräuschpegel.
Radiallaufräder mit rückwärtsgekrümmten Schaufeln.
Einfache Reinigung dank abschraubbarem Deckel.
Förderrichtung :
Die Förderrichtung ist auf dem Ventilatorgehäuse durch
einen Pfeil gekennzeichnet.
Motor:
Gleichstrommotor.
Robuster Motor mit Kugellager, wartungsfrei.
Wämeklasse F.
Schutzart IP 54 bei fachgerechtem saug- und
druckseitigem Anschluss sowie geschlossenem
Gehäusedeckel.
Drehzahlsteuerbar.
Montagehinweise:
Einbau in jeder Lage möglich.
Elektrischer Anschluss :
Frontseitiger Klemmkasten.
Klemmkasten Schutzart IP 66.
Sicherheitshinweise:
Ventilator bei freier Ansaugung oder Ausblasung nur in
Betrieb nehmen, wenn der Berührungsschutz des
Flügelrades gemäß DIN EN ISO 13857 gewährleistet ist.
Dazu Schutzgitter anbringen.
Technische Daten
Fördervolumen : 770 m3/h
Drehzahl : 2.300 1/min
Laufradtyp : radial
Drehzahlsteuerbar : +
Bemessungsspannung : 230 V
Netzfrequenz : 50 Hz / 60 Hz
Nennleistung : 102 W
IMax : 0,9 A
Schutzart : IP 54
Wärmeklasse : F
Einbauort : Wand / Decke
Einbaulage : senkrecht / waagerecht
Material : Stahlblech, verzinkt
Farbe : silber
Gewicht : 17,55 kg
Gewicht mit Verpackung : 19,35 kg
Ventilator ausschwenkbar : +
Nennweite : 200 mm
Breite : 486 mm
Höhe : 287 mm
Tiefe : 567 mm
Breite mit Verpackung : 500 mm
Höhe mit Verpackung : 320 mm
Tiefe mit Verpackung : 635 mm
Fördermitteltemperatur bei IMax : 60  C
Umgebungstemperatur : -30  C bis 60  C
Verpackungseinheit : 1 Stück
Sortiment : E
GTIN (EAN) : 4012799981053
Hersteller: MAICO
ESR 20-3 EC Schallgedämmte Lüftungsbox
Artikelnummer: 0080.1002
Menge: 1,000 Stck

**10.929 ESR 25-3 Schallgedämmte Lüftungsbox Schallgedämmte Lüftungsbox mit EC-Motor und ausschwenkbarem Ventilator**
Merkmale:
Schallgedämmte Lüftungsbox mit EC-Motor und
ausschwenkbarem Ventilator.
Geringe Energieaufnahme dank EC-Technologie.
Geringe, Leistungsaufnahme besonders im Regelbereich.
Schnelle, kostengünstige Montage durch serienmäßige
Befestigungswinkel.
Verschraubter Gehäusedeckel mit Regendach.
Für witterungsgeschützte Außenaufstellung geeignet.
Anschlussstutzen saug- und druckseitig, für einen
direkten Einbau in Lüftungsleitungen.
Material: Stahlblech, verzinkt.
Mit 40 mm schalldämmender glasseidenkaschierter
Mineralwolle für erhöhte Ansprüche an besonders
niedrige Geräuschpegel.
Radiallaufräder mit rückwärtsgekrümmten Schaufeln.
Einfache Reinigung dank abschraubbarem Deckel.
Förderrichtung :
Die Förderrichtung ist auf dem Ventilatorgehäuse durch
einen Pfeil gekennzeichnet.
Motor:
Gleichstrommotor.
Robuster Motor mit Kugellager, wartungsfrei.
Wämeklasse F.
Schutzart IP 54 bei fachgerechtem saug- und
druckseitigem Anschluss sowie geschlossenem
Gehäusedeckel.
Drehzahlsteuerbar.
Montagehinweise:
Einbau in jeder Lage möglich.
Elektrischer Anschluss :
Frontseitiger Klemmkasten.
Klemmkasten Schutzart IP 66.
Sicherheitshinweise:
Ventilator bei freier Ansaugung oder Ausblasung nur in
Betrieb nehmen, wenn der Berührungsschutz des
Flügelrades gemäß DIN EN ISO 13857 gewährleistet ist.
Dazu Schutzgitter anbringen.
Technische Daten
Fördervolumen : 1.170 m3/h
Drehzahl : 2.760 1/min
Laufradtyp : radial
Drehzahlsteuerbar : +
Bemessungsspannung : 230 V
Netzfrequenz : 50 Hz / 60 Hz
Nennleistung : 146 W
IMax : 1,2 A
Schutzart : IP 54
Wärmeklasse : F
Einbauort : Wand / Decke
Einbaulage : senkrecht / waagerecht
Material : Stahlblech, verzinkt
Farbe : silber
Gewicht : 13,8 kg
Gewicht mit Verpackung : 18 kg
Ventilator ausschwenkbar : +
Nennweite : 250 mm
Breite : 486 mm
Höhe : 287 mm
Tiefe : 589 mm
Breite mit Verpackung : 495 mm
Höhe mit Verpackung : 320 mm
Tiefe mit Verpackung : 640 mm
Fördermitteltemperatur bei IMax : 50  C
Umgebungstemperatur : -30  C bis 50  C
Verpackungseinheit : 1 Stück
Sortiment : E
GTIN (EAN) : 4012799981060
Hersteller: MAICO
ESR 25-3 EC Schallgedämmte Lüftungsbox
Artikelnummer: 0080.1003
Menge: 1,000 Stck

**10.930 ESR 31-3 Schallgedämmte Lüftungsbox Schallgedämmte Lüftungsbox mit EC-Motor und ausschwenkbarem Ventilator**
Merkmale:
Schallgedämmte Lüftungsbox mit EC-Motor und
ausschwenkbarem Ventilator.
Geringe Energieaufnahme dank EC-Technologie.
Geringe, Leistungsaufnahme besonders im Regelbereich.
Schnelle, kostengünstige Montage durch serienmäßige
Befestigungswinkel.
Verschraubter Gehäusedeckel mit Regendach.
Für witterungsgeschützte Außenaufstellung geeignet.
Anschlussstutzen saug- und druckseitig, für einen
direkten Einbau in Lüftungsleitungen.
Material: Stahlblech, verzinkt.
Mit 40 mm schalldämmender glasseidenkaschierter
Mineralwolle für erhöhte Ansprüche an besonders
niedrige Geräuschpegel.
Radiallaufräder mit rückwärtsgekrümmten Schaufeln.
Einfache Reinigung dank abschraubbarem Deckel.
Förderrichtung :
Die Förderrichtung ist auf dem Ventilatorgehäuse durch
einen Pfeil gekennzeichnet.
Motor:
Gleichstrommotor.
Robuster Motor mit Kugellager, wartungsfrei.
Wämeklasse F.
Schutzart IP 54 bei fachgerechtem saug- und
druckseitigem Anschluss sowie geschlossenem
Gehäusedeckel.
Drehzahlsteuerbar.
Montagehinweise:
Einbau in jeder Lage möglich.
Elektrischer Anschluss :
Frontseitiger Klemmkasten.
Klemmkasten Schutzart IP 66.
Sicherheitshinweise:
Ventilator bei freier Ansaugung oder Ausblasung nur in
Betrieb nehmen, wenn der Berührungsschutz des
Flügelrades gemäß DIN EN ISO 13857 gewährleistet ist.
Dazu Schutzgitter anbringen.
Technische Daten
Fördervolumen : 1.800 m3/h
Drehzahl : 2.890 1/min
Laufradtyp : radial
Drehzahlsteuerbar : +
Bemessungsspannung : 230 V
Netzfrequenz : 50 Hz / 60 Hz
Nennleistung : 274 W
IMax : 1,9 A
Schutzart : IP 54
Wärmeklasse : F
Einbauort : Wand / Decke
Einbaulage : senkrecht / waagerecht
Material : Stahlblech, verzinkt
Farbe : silber
Gewicht : 25 kg
Gewicht mit Verpackung : 27,1 kg
Ventilator ausschwenkbar : +
Nennweite : 315 mm
Breite : 546 mm
Höhe : 387 mm
Tiefe : 639 mm
Breite mit Verpackung : 560 mm
Höhe mit Verpackung : 420 mm
Tiefe mit Verpackung : 680 mm
Fördermitteltemperatur bei IMax : 55  C
Umgebungstemperatur : -30  C bis 55  C
Verpackungseinheit : 1 Stück
Sortiment : E
GTIN (EAN) : 4012799981077
Hersteller: MAICO
ESR 31-3 EC Schallgedämmte Lüftungsbox
Artikelnummer: 0080.1004
Menge: 1,000 Stck

**10.931 ECR 12-2 Compaktbox Kompaktes Zuluftgerät mit integriertem Elektro-Lufterhitzer, EC-Motor,**
Merkmale:
Kompaktes Zuluftgerät mit Filter, Elektrolufterhitzer
und Regelung.
stufenlose Ventilatorregelung: Konstantvolumenstrom/
Konstantdruck/ Konstantdrehzahl/ Temperatur-/
CO2-geführt.
Betriebsmodus und Sollwerttemperatur können direkt am
Bedienteil gewählt werden. Schaltuhr mit Zeitprogramm
und Filterüberwachung im Bedienteil integriert.
Die Regelung ist so ausgelegt, dass auch ein
Abluftventilator (optional) integriert werden kann.
Somit kann mit einfachsten Mitteln ein komplettes
Lüftungssystem mit Zu- und Abluft eingebaut werden.
Fehlerüberwachung.
Anschlussmöglichkeit von Temperaturfühlern und/oder
Luftqualitätssensoren.
Modbus Schnittstelle für Anbindung an GLT.
Erweiterte Menüstruktur mit mehreren Ebenen und
Berechtigungskonzept.
Material: Stahlblech, verzinkt.
Mit schalldämmender, glasseidenkaschierter Steinwolle
und doppelwandigem Gehäuse für niedrigste Geräuschpegel
und beste Wärmedämmung.
Luftfilterwechsel ohne Werkzeug in Sekunden.
Rückwärtsgekrümmtes Laufrad für optimalen Wirkungsgrad.  1
Abnehmbarer Deckel mit Bügelverschluss.
Anschlussstutzen saug- und druckseitig für direkten
Einbau in Lüftungsleitungen.
Zeitsparende Montage durch Montageschienen.
Mit automatischem Ventilatornachlauf zum Schutz gegen
Überhitzung.
Kann auch über externen potentialfreien Kontakt
ein-/ausgeschaltet werden.
Schutzart IP 33. Ausnahme: ECR 25-2 EC und ECR 31-2 EC
IP 54.
Elektroheizregister:
Bestehende Gehäuseeinheit, beidseitig mit Schutzgittern
versehen.
Gehäuseeinheit kann durch Lösen von 4
Befestigungsschrauben aus dem Gehäuse herausgezogen
werden.
In Luftströmung gesehen nach dem Ventilator im Gehäuse
angebracht.
Geschlossene Rohrheizkörper aus rostfreiem Stahl.
Temperaturfühler in Strömungsrichtung nach dem
Heizregister mit Strahlungsschutzblech angeordnet.
3-stufige Leistungsregelung des Elektroheizregisters.
Sicherheitstemperaturbegrenzer schalten im Fehlerfall
das Elektroheizregister bei einer Temperatur von 75 C
ab. Nach dem Auslösen der
Sicherheitstemperaturbegrenzer müssen diese manuell
zurückgesetzt werden.
Bedienteil :
Separates Bedienteil ist inkl. Steuerleitung im
Lieferumfang enthalten.
Betriebsmodus und Sollwerttemperatur können direkt am
Bedienteil gewählt werden.
Schaltuhr mit Zeitprogramm und Filterüberwachung im
Bedienteil integriert.
Ventilator:
Motor/Laufradkombination.
EC-Motor.
Laufrad senkrecht zur Luftrichtung montiert.
Laufrad mit rückwärts gekrümmten Schaufeln.
Motor :
EC-Motor mit 3 frei einstellbaren Drehzahlstufen von
0-100 %.
Drehzahlsteuerbar.
Montagehinweis:
4 Bügelverschlüsse zur Befestigung des Gehäusedeckels.
Technische Daten
Fördervolumen : 500 m3/h
Drehzahl : 3.380 1/min
Drehzahlsteuerbar : +
Bemessungsspannung : 230 V
Netzfrequenz : 50 Hz
Nennleistung : 3.124 W
IMax : 13,9 A
Schutzart : IP 33
Motor-Schutzart : IP 33
Wärmeklasse : F
Polumschaltbar : -
Einbauort : Wand / Decke
Einbaulage : senkrecht / waagerecht
Material : Stahlblech, verzinkt
Farbe : silber
Gewicht : 25,1 kg
Gewicht mit Verpackung : 25,5 kg
Filterklasse : ISO ePM10 >= 50 % (M5)
Nennweite : 125 mm
Breite : 478 mm
Höhe : 346 mm
Tiefe : 760 mm
Breite mit Verpackung : 483 mm
Höhe mit Verpackung : 356 mm
Tiefe mit Verpackung : 810 mm
Fördermitteltemperatur bei IMax : 40  C
Heizleistung : 3.000 W
Verpackungseinheit : 1 Stück
Sortiment : E
GTIN (EAN) : 4012799807742
Hersteller: MAICO
ECR 12-2 EC Compaktbox
Artikelnummer: 0080.0774
Menge: 1,000 Stck

**10.932 ECR 16-2 Compaktbox Kompaktes Zuluftgerät mit integriertem Elektro-Lufterhitzer, EC-Motor,**
Merkmale:
Kompaktes Zuluftgerät mit Filter, Elektrolufterhitzer
und Regelung.
stufenlose Ventilatorregelung: Konstantvolumenstrom/
Konstantdruck/ Konstantdrehzahl/ Temperatur-/
CO2-geführt.
Betriebsmodus und Sollwerttemperatur können direkt am
Bedienteil gewählt werden. Schaltuhr mit Zeitprogramm
und Filterüberwachung im Bedienteil integriert.
Die Regelung ist so ausgelegt, dass auch ein
Abluftventilator (optional) integriert werden kann.
Somit kann mit einfachsten Mitteln ein komplettes
Lüftungssystem mit Zu- und Abluft eingebaut werden.
Fehlerüberwachung.
Anschlussmöglichkeit von Temperaturfühlern und/oder
Luftqualitätssensoren.
Modbus Schnittstelle für Anbindung an GLT.
Erweiterte Menüstruktur mit mehreren Ebenen und
Berechtigungskonzept.
Material: Stahlblech, verzinkt.
Mit schalldämmender, glasseidenkaschierter Steinwolle
und doppelwandigem Gehäuse für niedrigste Geräuschpegel
und beste Wärmedämmung.
Luftfilterwechsel ohne Werkzeug in Sekunden.
Rückwärtsgekrümmtes Laufrad für optimalen Wirkungsgrad.  1
Abnehmbarer Deckel mit Bügelverschluss.
Anschlussstutzen saug- und druckseitig für direkten
Einbau in Lüftungsleitungen.
Zeitsparende Montage durch Montageschienen.
Mit automatischem Ventilatornachlauf zum Schutz gegen
Überhitzung.
Kann auch über externen potentialfreien Kontakt
ein-/ausgeschaltet werden.
Schutzart IP 33. Ausnahme: ECR 25-2 EC und ECR 31-2 EC
IP 54.
Elektroheizregister:
Bestehende Gehäuseeinheit, beidseitig mit Schutzgittern
versehen.
Gehäuseeinheit kann durch Lösen von 4
Befestigungsschrauben aus dem Gehäuse herausgezogen
werden.
In Luftströmung gesehen nach dem Ventilator im Gehäuse
angebracht.
Geschlossene Rohrheizkörper aus rostfreiem Stahl.
Temperaturfühler in Strömungsrichtung nach dem
Heizregister mit Strahlungsschutzblech angeordnet.
3-stufige Leistungsregelung des Elektroheizregisters.
Sicherheitstemperaturbegrenzer schalten im Fehlerfall
das Elektroheizregister bei einer Temperatur von 75 C
ab. Nach dem Auslösen der
Sicherheitstemperaturbegrenzer müssen diese manuell
zurückgesetzt werden.
Bedienteil :
Separates Bedienteil ist inkl. Steuerleitung im
Lieferumfang enthalten.
Betriebsmodus und Sollwerttemperatur können direkt am
Bedienteil gewählt werden.
Schaltuhr mit Zeitprogramm und Filterüberwachung im
Bedienteil integriert.
Ventilator:
Motor/Laufradkombination.
EC-Motor.
Laufrad senkrecht zur Luftrichtung montiert.
Laufrad mit rückwärts gekrümmten Schaufeln.
Motor :
EC-Motor mit 3 frei einstellbaren Drehzahlstufen von
0-100 %.
Drehzahlsteuerbar.
Montagehinweis:
4 Bügelverschlüsse zur Befestigung des Gehäusedeckels.
Technische Daten
Fördervolumen : 580 m3/h
Drehzahl : 3.360 1/min
Drehzahlsteuerbar : +
Bemessungsspannung : 230 V
Netzfrequenz : 50 Hz
Nennleistung : 3.124 W
IMax : 13,9 A
Schutzart : IP 33
Motor-Schutzart : IP 33
Wärmeklasse : F
Polumschaltbar : -
Einbauort : Wand / Decke
Einbaulage : senkrecht / waagerecht
Material : Stahlblech, verzinkt
Farbe : silber
Gewicht : 24,7 kg
Gewicht mit Verpackung : 25,1 kg
Filterklasse : ISO ePM10 >= 50 % (M5)
Nennweite : 160 mm
Breite : 478 mm
Höhe : 346 mm
Tiefe : 760 mm
Breite mit Verpackung : 483 mm
Höhe mit Verpackung : 356 mm
Tiefe mit Verpackung : 810 mm
Fördermitteltemperatur bei IMax : 40  C
Heizleistung : 3.000 W
Verpackungseinheit : 1 Stück
Sortiment : E
GTIN (EAN) : 4012799807759
Hersteller: MAICO
ECR 16-2 EC Compaktbox
Artikelnummer: 0080.0775
Menge: 1,000 Stck

**10.933 ECR 20-2 Compaktbox Kompaktes Zuluftgerät mit integriertem Elektro-Lufterhitzer, EC-Motor,**
Merkmale:
Kompaktes Zuluftgerät mit Filter, Elektrolufterhitzer
und Regelung.
stufenlose Ventilatorregelung: Konstantvolumenstrom/
Konstantdruck/ Konstantdrehzahl/ Temperatur-/
CO2-geführt.
Betriebsmodus und Sollwerttemperatur können direkt am
Bedienteil gewählt werden. Schaltuhr mit Zeitprogramm
und Filterüberwachung im Bedienteil integriert.
Die Regelung ist so ausgelegt, dass auch ein
Abluftventilator (optional) integriert werden kann.
Somit kann mit einfachsten Mitteln ein komplettes
Lüftungssystem mit Zu- und Abluft eingebaut werden.
Fehlerüberwachung.
Anschlussmöglichkeit von Temperaturfühlern und/oder
Luftqualitätssensoren.
Modbus Schnittstelle für Anbindung an GLT.
Erweiterte Menüstruktur mit mehreren Ebenen und
Berechtigungskonzept.
Material: Stahlblech, verzinkt.
Mit schalldämmender, glasseidenkaschierter Steinwolle
und doppelwandigem Gehäuse für niedrigste Geräuschpegel
und beste Wärmedämmung.
Luftfilterwechsel ohne Werkzeug in Sekunden.
Rückwärtsgekrümmtes Laufrad für optimalen Wirkungsgrad.  1
Abnehmbarer Deckel mit Bügelverschluss.
Anschlussstutzen saug- und druckseitig für direkten
Einbau in Lüftungsleitungen.
Zeitsparende Montage durch Montageschienen.
Mit automatischem Ventilatornachlauf zum Schutz gegen
Überhitzung.
Kann auch über externen potentialfreien Kontakt
ein-/ausgeschaltet werden.
Schutzart IP 33. Ausnahme: ECR 25-2 EC und ECR 31-2 EC
IP 54.
Elektroheizregister:
Bestehende Gehäuseeinheit, beidseitig mit Schutzgittern
versehen.
Gehäuseeinheit kann durch Lösen von 4
Befestigungsschrauben aus dem Gehäuse herausgezogen
werden.
In Luftströmung gesehen nach dem Ventilator im Gehäuse
angebracht.
Geschlossene Rohrheizkörper aus rostfreiem Stahl.
Temperaturfühler in Strömungsrichtung nach dem
Heizregister mit Strahlungsschutzblech angeordnet.
3-stufige Leistungsregelung des Elektroheizregisters.
Sicherheitstemperaturbegrenzer schalten im Fehlerfall
das Elektroheizregister bei einer Temperatur von 75 C
ab. Nach dem Auslösen der
Sicherheitstemperaturbegrenzer müssen diese manuell
zurückgesetzt werden.
Bedienteil :
Separates Bedienteil ist inkl. Steuerleitung im
Lieferumfang enthalten.
Betriebsmodus und Sollwerttemperatur können direkt am
Bedienteil gewählt werden.
Schaltuhr mit Zeitprogramm und Filterüberwachung im
Bedienteil integriert.
Ventilator:
Motor/Laufradkombination.
EC-Motor.
Laufrad senkrecht zur Luftrichtung montiert.
Laufrad mit rückwärts gekrümmten Schaufeln.
Motor :
EC-Motor mit 3 frei einstellbaren Drehzahlstufen von
0-100 %.
Drehzahlsteuerbar.
Montagehinweis:
4 Bügelverschlüsse zur Befestigung des Gehäusedeckels.
Technische Daten
Fördervolumen : 620 m3/h
Drehzahl : 3.360 1/min
Drehzahlsteuerbar : +
Bemessungsspannung : 400 V
Netzfrequenz : 50 Hz
Nennleistung : 4.622 W
IMax : 7,4 A
Schutzart : IP 33
Motor-Schutzart : IP 33
Wärmeklasse : F
Polumschaltbar : -
Einbauort : Wand / Decke
Einbaulage : senkrecht / waagerecht
Material : Stahlblech, verzinkt
Farbe : Silber
Gewicht : 24,2 kg
Gewicht mit Verpackung : 24,6 kg
Filterklasse : ISO ePM10 >= 50 % (M5)
Nennweite : 200 mm
Breite : 478 mm
Höhe : 346 mm
Tiefe : 760 mm
Breite mit Verpackung : 483 mm
Höhe mit Verpackung : 356 mm
Tiefe mit Verpackung : 810 mm
Fördermitteltemperatur bei IMax : 40  C
Heizleistung : 4.500 W
Verpackungseinheit : 1 Stück
Sortiment : E
GTIN (EAN) : 4012799807766
Hersteller: MAICO
ECR 20-2 EC Compaktbox
Artikelnummer: 0080.0776
Menge: 1,000 Stck

**10.934 ECR 25-2 Compaktbox Kompaktes Zuluftgerät mit integriertem Elektro-Lufterhitzer, EC-Motor,**
Merkmale:
Kompaktes Zuluftgerät mit Filter, Elektrolufterhitzer
und Regelung.
stufenlose Ventilatorregelung: Konstantvolumenstrom/
Konstantdruck/ Konstantdrehzahl/ Temperatur-/
CO2-geführt.
Betriebsmodus und Sollwerttemperatur können direkt am
Bedienteil gewählt werden. Schaltuhr mit Zeitprogramm
und Filterüberwachung im Bedienteil integriert.
Die Regelung ist so ausgelegt, dass auch ein
Abluftventilator (optional) integriert werden kann.
Somit kann mit einfachsten Mitteln ein komplettes
Lüftungssystem mit Zu- und Abluft eingebaut werden.
Fehlerüberwachung.
Anschlussmöglichkeit von Temperaturfühlern und/oder
Luftqualitätssensoren.
Modbus Schnittstelle für Anbindung an GLT.
Erweiterte Menüstruktur mit mehreren Ebenen und
Berechtigungskonzept.
Material: Stahlblech, verzinkt.
Mit schalldämmender, glasseidenkaschierter Steinwolle
und doppelwandigem Gehäuse für niedrigste Geräuschpegel
und beste Wärmedämmung.
Luftfilterwechsel ohne Werkzeug in Sekunden.
Rückwärtsgekrümmtes Laufrad für optimalen Wirkungsgrad.  1
Abnehmbarer Deckel mit Bügelverschluss.
Anschlussstutzen saug- und druckseitig für direkten
Einbau in Lüftungsleitungen.
Zeitsparende Montage durch Montageschienen.
Mit automatischem Ventilatornachlauf zum Schutz gegen
Überhitzung.
Kann auch über externen potentialfreien Kontakt
ein-/ausgeschaltet werden.
Schutzart IP 33. Ausnahme: ECR 25-2 EC und ECR 31-2 EC
IP 54.
Elektroheizregister:
Bestehende Gehäuseeinheit, beidseitig mit Schutzgittern
versehen.
Gehäuseeinheit kann durch Lösen von 4
Befestigungsschrauben aus dem Gehäuse herausgezogen
werden.
In Luftströmung gesehen nach dem Ventilator im Gehäuse
angebracht.
Geschlossene Rohrheizkörper aus rostfreiem Stahl.
Temperaturfühler in Strömungsrichtung nach dem
Heizregister mit Strahlungsschutzblech angeordnet.
3-stufige Leistungsregelung des Elektroheizregisters.
Sicherheitstemperaturbegrenzer schalten im Fehlerfall
das Elektroheizregister bei einer Temperatur von 75 C
ab. Nach dem Auslösen der
Sicherheitstemperaturbegrenzer müssen diese manuell
zurückgesetzt werden.
Bedienteil :
Separates Bedienteil ist inkl. Steuerleitung im
Lieferumfang enthalten.
Betriebsmodus und Sollwerttemperatur können direkt am
Bedienteil gewählt werden.
Schaltuhr mit Zeitprogramm und Filterüberwachung im
Bedienteil integriert.
Ventilator:
Motor/Laufradkombination.
EC-Motor.
Laufrad senkrecht zur Luftrichtung montiert.
Laufrad mit rückwärts gekrümmten Schaufeln.
Motor :
EC-Motor mit 3 frei einstellbaren Drehzahlstufen von
0-100 %.
Drehzahlsteuerbar.
Montagehinweis:
4 Bügelverschlüsse zur Befestigung des Gehäusedeckels.
Technische Daten
Fördervolumen : 1.190 m3/h
Drehzahl : 2.820 1/min
Drehzahlsteuerbar : +
Bemessungsspannung : 400 V
Netzfrequenz : 50 Hz
Nennleistung : 9.200 W
IMax : 14,5 A
Schutzart : IP 54
Motor-Schutzart : IP 54
Wärmeklasse : F
Polumschaltbar : -
Einbauort : Wand / Decke
Einbaulage : senkrecht / waagerecht
Material : Stahlblech, verzinkt
Farbe : silber
Gewicht : 37,8 kg
Gewicht mit Verpackung : 38,2 kg
Filterklasse : ISO ePM10 >= 50 % (M5)
Nennweite : 250 mm
Breite : 538 mm
Höhe : 406 mm
Tiefe : 760 mm
Breite mit Verpackung : 543 mm
Höhe mit Verpackung : 411 mm
Tiefe mit Verpackung : 810 mm
Fördermitteltemperatur bei IMax : 40  C
Heizleistung : 9.000 W
Verpackungseinheit : 1 Stück
Sortiment : E
GTIN (EAN) : 4012799807773
Hersteller: MAICO
ECR 25-2 EC Compaktbox
Artikelnummer: 0080.0777
Menge: 1,000 Stck

**10.935 ECR 31-2 Compaktbox Kompaktes Zuluftgerät mit integriertem Elektro-Lufterhitzer, EC-Motor,**
Merkmale:
Kompaktes Zuluftgerät mit Filter, Elektrolufterhitzer
und Regelung.
stufenlose Ventilatorregelung: Konstantvolumenstrom/
Konstantdruck/ Konstantdrehzahl/ Temperatur-/
CO2-geführt.
Betriebsmodus und Sollwerttemperatur können direkt am
Bedienteil gewählt werden. Schaltuhr mit Zeitprogramm
und Filterüberwachung im Bedienteil integriert.
Die Regelung ist so ausgelegt, dass auch ein
Abluftventilator (optional) integriert werden kann.
Somit kann mit einfachsten Mitteln ein komplettes
Lüftungssystem mit Zu- und Abluft eingebaut werden.
Fehlerüberwachung.
Anschlussmöglichkeit von Temperaturfühlern und/oder
Luftqualitätssensoren.
Modbus Schnittstelle für Anbindung an GLT.
Erweiterte Menüstruktur mit mehreren Ebenen und
Berechtigungskonzept.
Material: Stahlblech, verzinkt.
Mit schalldämmender, glasseidenkaschierter Steinwolle
und doppelwandigem Gehäuse für niedrigste Geräuschpegel
und beste Wärmedämmung.
Luftfilterwechsel ohne Werkzeug in Sekunden.
Rückwärtsgekrümmtes Laufrad für optimalen Wirkungsgrad.  1
Abnehmbarer Deckel mit Bügelverschluss.
Anschlussstutzen saug- und druckseitig für direkten
Einbau in Lüftungsleitungen.
Zeitsparende Montage durch Montageschienen.
Mit automatischem Ventilatornachlauf zum Schutz gegen
Überhitzung.
Kann auch über externen potentialfreien Kontakt
ein-/ausgeschaltet werden.
Schutzart IP 33. Ausnahme: ECR 25-2 EC und ECR 31-2 EC
IP 54.
Elektroheizregister:
Bestehende Gehäuseeinheit, beidseitig mit Schutzgittern
versehen.
Gehäuseeinheit kann durch Lösen von 4
Befestigungsschrauben aus dem Gehäuse herausgezogen
werden.
In Luftströmung gesehen nach dem Ventilator im Gehäuse
angebracht.
Geschlossene Rohrheizkörper aus rostfreiem Stahl.
Temperaturfühler in Strömungsrichtung nach dem
Heizregister mit Strahlungsschutzblech angeordnet.
3-stufige Leistungsregelung des Elektroheizregisters.
Sicherheitstemperaturbegrenzer schalten im Fehlerfall
das Elektroheizregister bei einer Temperatur von 75 C
ab. Nach dem Auslösen der
Sicherheitstemperaturbegrenzer müssen diese manuell
zurückgesetzt werden.
Bedienteil :
Separates Bedienteil ist inkl. Steuerleitung im
Lieferumfang enthalten.
Betriebsmodus und Sollwerttemperatur können direkt am
Bedienteil gewählt werden.
Schaltuhr mit Zeitprogramm und Filterüberwachung im
Bedienteil integriert.
Ventilator:
Motor/Laufradkombination.
EC-Motor.
Laufrad senkrecht zur Luftrichtung montiert.
Laufrad mit rückwärts gekrümmten Schaufeln.
Motor :
EC-Motor mit 3 frei einstellbaren Drehzahlstufen von
0-100 %.
Drehzahlsteuerbar.
Montagehinweis:
4 Bügelverschlüsse zur Befestigung des Gehäusedeckels.
Technische Daten
Fördervolumen : 1.200 m3/h
Drehzahl : 2.820 1/min
Drehzahlsteuerbar : +
Bemessungsspannung : 400 V
Netzfrequenz : 50 Hz
Nennleistung : 9.200 W
IMax : 14,5 A
Schutzart : IP 54
Motor-Schutzart : IP 54
Wärmeklasse : F
Polumschaltbar : -
Einbauort : Wand / Decke
Einbaulage : senkrecht / waagerecht
Material : Stahlblech, verzinkt
Farbe : silber
Gewicht : 36,7 kg
Gewicht mit Verpackung : 37,1 kg
Filterklasse : ISO ePM10 >= 50 % (M5)
Nennweite : 315 mm
Breite : 538 mm
Höhe : 406 mm
Tiefe : 760 mm
Breite mit Verpackung : 543 mm
Höhe mit Verpackung : 411 mm
Tiefe mit Verpackung : 810 mm
Fördermitteltemperatur bei IMax : 40  C
Heizleistung : 9.000 W
Verpackungseinheit : 1 Stück
Sortiment : E
GTIN (EAN) : 4012799807780
Hersteller: MAICO
ECR 31-2 EC Compaktbox
Artikelnummer: 0080.0778
Menge: 1,000 Stck

**10.936 EKR 20-2 Schallgedämmte Abluftbox Schallgedämmte Abluftbox, DN 200, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Drehzahlsteuerbar.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 1.650 m3/h
FördervolumenNenn : 873 m3/h (im opt. Wirkungsgrad)
Druck pfs, Nenn : 516 Pa (im opt. Wirkungsgrad)
Drehzahl nNenn : 2.837 1/min (im opt. Wirkungsgrad)
Drehzahl : 2.840 1/min
Drehzahlsteuerbar : +
Spannungsart : Wechselstrom
Bemessungsspannung : 230 V
Netzfrequenz : 50 Hz
Nennleistung : 260 W (im opt. Wirkungsgrad)
INenn : 1,1 A (im opt. Wirkungsgrad)
IMax : 1,8 A
Schutzart : IP X4
Wärmeklasse : F
Netzzuleitung : 5 x 1,5 mm2
Einbaulage : senkrecht / waagerecht
Material : Stahlblech, verzinkt
Material Gehäuse : Stahlblech, verzinkt
Farbe : silber
Gewicht : 29 kg
Gewicht mit Verpackung : 34,38 kg
Ventilator ausschwenkbar : +
Nennweite : 200 mm
Breite : 492 mm
Höhe : 571 mm
Tiefe : 485 mm
Breite mit Verpackung : 600 mm
Höhe mit Verpackung : 680 mm
Tiefe mit Verpackung : 600 mm
Fördermitteltemperatur bei IMax : -20  C bis 120  C
Umgebungstemperatur : 80  C
Verpackungseinheit : 1 Stück
Sortiment : C
GTIN (EAN) : 4012799808824
Technische Daten nach ErP im Best Efficiency Point
(BEP)
Gesamteffizienz e : 46,1 %
Messkategorie : A
Effizienzkategorie : statisch
Effizienzgrad N : 62,9
VSD erforderlich : nein
Herstellungsjahr : siehe Typenschild
Herstellername / Amtliche Registriernummer /
Niederlassungsort des Herstellers : Maico
Elektroapparate-Fabrik GmbH / Registergericht
Freiburg, HRB 601233 / Villingen-Schwenningen
Art.-Nr. : 0080.0882
PBEP / FördervolumenBEP / Pfs, BEP : 0,252 kW / 873
m3/h / 516 Pa
nBEP : 2.837 1/min
spezifisches Verhältnis : ca. 1
Informationen zur Zerlegung und Entsorgung : siehe
Montageanleitung
Informationen zu Einbau, Betrieb und Instandhaltung :
siehe Montageanleitung
Verwendete Gegenstände bei der Effizienz-Messung, die
nicht durch die Messkategorie beschrieben sind : -
IBEP : 1,1 A
SchallleistungspegelLWA5 : 73 dB(A)
Technische Daten nach ErP im Best Efficiency Point
(BEP)
Gesamteffizienz e : 46,1 %
Messkategorie : A
Effizienzkategorie : statisch
Effizienzgrad N : 62,9
VSD erforderlich : nein
Herstellungsjahr : siehe Typenschild
Herstellername / Amtliche Registriernummer /
Niederlassungsort des Herstellers : Maico
Elektroapparate-Fabrik GmbH / Registergericht
Freiburg, HRB 601233 / Villingen-Schwenningen
Art.-Nr. : 0080.0882
PBEP / FördervolumenBEP / Pfs, BEP : 0,252 kW / 873
m3/h / 516 Pa
nBEP : 2.837 1/min
spezifisches Verhältnis : ca. 1
Informationen zur Zerlegung und Entsorgung : siehe
Montageanleitung
Informationen zu Einbau, Betrieb und Instandhaltung :
siehe Montageanleitung
Verwendete Gegenstände bei der Effizienz-Messung, die
nicht durch die Messkategorie beschrieben sind : -
IBEP : 1,1 A
SchallleistungspegelLWA5 : 73 dB(A)
Hersteller: MAICO
EKR 20-2 Schallgedämmte Abluftbox
Artikelnummer: 0080.0882
Menge: 1,000 Stck

**10.937 EKR 25-2 Schallgedämmte Abluftbox Schallgedämmte Abluftbox, DN 250, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Drehzahlsteuerbar.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 2.500 m3/h
FördervolumenNenn : 1.518 m3/h (im opt. Wirkungsgrad)
Druck pfs, Nenn : 581 Pa (im opt. Wirkungsgrad)
Drehzahl nNenn : 2.844 1/min (im opt. Wirkungsgrad)
Drehzahl : 1.670 1/min
Drehzahlsteuerbar : +
Spannungsart : Wechselstrom
Bemessungsspannung : 230 V
Netzfrequenz : 50 Hz
Nennleistung : 450 W (im opt. Wirkungsgrad)
INenn : 2 A (im opt. Wirkungsgrad)
IMax : 3,2 A
Schutzart : IP X4
Wärmeklasse : F
Netzzuleitung : 5 x 1,5 mm2
Einbaulage : senkrecht / waagerecht
Material : Stahlblech, verzinkt
Material Gehäuse : Stahlblech, verzinkt
Farbe : silber
Gewicht : 37,88 kg
Gewicht mit Verpackung : 46 kg
Ventilator ausschwenkbar : +
Nennweite : 250 mm
Breite : 592 mm
Höhe : 687 mm
Tiefe : 567 mm
Breite mit Verpackung : 750 mm
Höhe mit Verpackung : 735 mm
Tiefe mit Verpackung : 680 mm
Fördermitteltemperatur bei IMax : -20  C bis 120  C
Umgebungstemperatur : 80  C
Verpackungseinheit : 1 Stück
Sortiment : C
GTIN (EAN) : 4012799808831
Technische Daten nach ErP im Best Efficiency Point
(BEP)
Gesamteffizienz e : 51,6 %
Messkategorie : A
Effizienzkategorie : statisch
Effizienzgrad N : 65,8
VSD erforderlich : nein
Herstellungsjahr : siehe Typenschild
Herstellername / Amtliche Registriernummer /
Niederlassungsort des Herstellers : Maico
Elektroapparate-Fabrik GmbH / Registergericht
Freiburg, HRB 601233 / Villingen-Schwenningen
Art.-Nr. : 0080.0883
PBEP / FördervolumenBEP / Pfs, BEP : 0,442 kW / 1.518
m3/h / 581 Pa
nBEP : 2.844 1/min
spezifisches Verhältnis : ca. 1
Informationen zur Zerlegung und Entsorgung : siehe
Montageanleitung
Informationen zu Einbau, Betrieb und Instandhaltung :
siehe Montageanleitung
Verwendete Gegenstände bei der Effizienz-Messung, die
nicht durch die Messkategorie beschrieben sind : -
IBEP : 1,9 A
SchallleistungspegelLWA5 : 78 dB(A)
Technische Daten nach ErP im Best Efficiency Point
(BEP)
Gesamteffizienz e : 51,6 %
Messkategorie : A
Effizienzkategorie : statisch
Effizienzgrad N : 65,8
VSD erforderlich : nein
Herstellungsjahr : siehe Typenschild
Herstellername / Amtliche Registriernummer /
Niederlassungsort des Herstellers : Maico
Elektroapparate-Fabrik GmbH / Registergericht
Freiburg, HRB 601233 / Villingen-Schwenningen
Art.-Nr. : 0080.0883
PBEP / FördervolumenBEP / Pfs, BEP : 0,442 kW / 1.518
m3/h / 581 Pa
nBEP : 2.844 1/min
spezifisches Verhältnis : ca. 1
Informationen zur Zerlegung und Entsorgung : siehe
Montageanleitung
Informationen zu Einbau, Betrieb und Instandhaltung :
siehe Montageanleitung
Verwendete Gegenstände bei der Effizienz-Messung, die
nicht durch die Messkategorie beschrieben sind : -
IBEP : 1,9 A
SchallleistungspegelLWA5 : 78 dB(A)
Hersteller: MAICO
EKR 25-2 Schallgedämmte Abluftbox
Artikelnummer: 0080.0883
Menge: 1,000 Stck

**10.938 EKR 31-2 Schallgedämmte Abluftbox Schallgedämmte Abluftbox, DN 315, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Drehzahlsteuerbar.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 3.400 m3/h
FördervolumenNenn : 1.934 m3/h (im opt. Wirkungsgrad)
Druck pfs, Nenn : 716 Pa (im opt. Wirkungsgrad)
Drehzahl nNenn : 2.723 1/min (im opt. Wirkungsgrad)
Drehzahl : 2.890 1/min
Drehzahlsteuerbar : +
Spannungsart : Wechselstrom
Bemessungsspannung : 230 V
Netzfrequenz : 50 Hz
Nennleistung : 722 W (im opt. Wirkungsgrad)
INenn : 3,2 A (im opt. Wirkungsgrad)
IMax : 4,1 A
Schutzart : IP X4
Wärmeklasse : F
Netzzuleitung : 5 x 1,5 mm2
Einbaulage : senkrecht / waagerecht
Material : Stahlblech, verzinkt
Material Gehäuse : Stahlblech, verzinkt
Farbe : silber
Gewicht : 40,89 kg
Gewicht mit Verpackung : 51 kg
Ventilator ausschwenkbar : +
Nennweite : 315 mm
Breite : 692 mm
Höhe : 692 mm
Tiefe : 568 mm
Breite mit Verpackung : 740 mm
Höhe mit Verpackung : 700 mm
Tiefe mit Verpackung : 780 mm
Fördermitteltemperatur bei IMax : -20  C bis 120  C
Umgebungstemperatur : 80  C
Verpackungseinheit : 1 Stück
Sortiment : C
GTIN (EAN) : 4012799808848
Technische Daten nach ErP im Best Efficiency Point
(BEP)
Gesamteffizienz e : 50,8 %
Messkategorie : A
Effizienzkategorie : statisch
Effizienzgrad N : 62,9
VSD erforderlich : nein
Herstellungsjahr : siehe Typenschild
Herstellername / Amtliche Registriernummer /
Niederlassungsort des Herstellers : Maico
Elektroapparate-Fabrik GmbH / Registergericht
Freiburg, HRB 601233 / Villingen-Schwenningen
Art.-Nr. : 0080.0884
PBEP / FördervolumenBEP / Pfs, BEP : 0,709 kW / 1.934
m3/h / 716 Pa
nBEP : 2.723 1/min
spezifisches Verhältnis : ca. 1
Informationen zur Zerlegung und Entsorgung : siehe
Montageanleitung
Informationen zu Einbau, Betrieb und Instandhaltung :
siehe Montageanleitung
Verwendete Gegenstände bei der Effizienz-Messung, die
nicht durch die Messkategorie beschrieben sind : -
IBEP : 3,1 A
SchallleistungspegelLWA5 : 80 dB(A)
Technische Daten nach ErP im Best Efficiency Point
(BEP)
Gesamteffizienz e : 50,8 %
Messkategorie : A
Effizienzkategorie : statisch
Effizienzgrad N : 62,9
VSD erforderlich : nein
Herstellungsjahr : siehe Typenschild
Herstellername / Amtliche Registriernummer /
Niederlassungsort des Herstellers : Maico
Elektroapparate-Fabrik GmbH / Registergericht
Freiburg, HRB 601233 / Villingen-Schwenningen
Art.-Nr. : 0080.0884
PBEP / FördervolumenBEP / Pfs, BEP : 0,709 kW / 1.934
m3/h / 716 Pa
nBEP : 2.723 1/min
spezifisches Verhältnis : ca. 1
Informationen zur Zerlegung und Entsorgung : siehe
Montageanleitung
Informationen zu Einbau, Betrieb und Instandhaltung :
siehe Montageanleitung
Verwendete Gegenstände bei der Effizienz-Messung, die
nicht durch die Messkategorie beschrieben sind : -
IBEP : 3,1 A
SchallleistungspegelLWA5 : 80 dB(A)
Hersteller: MAICO
EKR 31-2 Schallgedämmte Abluftbox
Artikelnummer: 0080.0884
Menge: 1,000 Stck

**10.939 EKR 35-2 Schallgedämmte Abluftbox Schallgedämmte Abluftbox, DN 355, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Drehzahlsteuerbar.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 5.800 m3/h
FördervolumenNenn : 2.877 m3/h (im opt. Wirkungsgrad)
Druck pfs, Nenn : 493 Pa (im opt. Wirkungsgrad)
Drehzahl nNenn : 1.359 1/min (im opt. Wirkungsgrad)
Drehzahl : 1.450 1/min
Drehzahlsteuerbar : +
Spannungsart : Wechselstrom
Bemessungsspannung : 230 V
Netzfrequenz : 50 Hz
Nennleistung : 850 W (im opt. Wirkungsgrad)
INenn : 3,8 A (im opt. Wirkungsgrad)
IMax : 4,7 A
Schutzart : IP X4
Wärmeklasse : F
Netzzuleitung : 5 x 1,5 mm2
Einbaulage : senkrecht / waagerecht
Material : Stahlblech, verzinkt
Material Gehäuse : Stahlblech, verzinkt
Farbe : silber
Gewicht : 65 kg
Gewicht mit Verpackung : 74,69 kg
Ventilator ausschwenkbar : +
Nennweite : 355 mm
Breite : 832 mm
Höhe : 916 mm
Tiefe : 611 mm
Breite mit Verpackung : 920 mm
Höhe mit Verpackung : 1.000 mm
Tiefe mit Verpackung : 800 mm
Fördermitteltemperatur bei IMax : -20  C bis 120  C
Umgebungstemperatur : 60  C
Verpackungseinheit : 1 Stück
Sortiment : C
GTIN (EAN) : 4012799808855
Technische Daten nach ErP im Best Efficiency Point
(BEP)
Gesamteffizienz e : 48,5 %
Messkategorie : A
Effizienzkategorie : statisch
Effizienzgrad N : 61
VSD erforderlich : nein
Herstellungsjahr : siehe Typenschild
Herstellername / Amtliche Registriernummer /
Niederlassungsort des Herstellers : Maico
Elektroapparate-Fabrik GmbH / Registergericht
Freiburg, HRB 601233 / Villingen-Schwenningen
Art.-Nr. : 0080.0885
PBEP / FördervolumenBEP / Pfs, BEP : 0,769 kW / 2.877
m3/h / 493 Pa
nBEP : 1.359 1/min
spezifisches Verhältnis : ca. 1
Informationen zur Zerlegung und Entsorgung : siehe
Montageanleitung
Informationen zu Einbau, Betrieb und Instandhaltung :
siehe Montageanleitung
Verwendete Gegenstände bei der Effizienz-Messung, die
nicht durch die Messkategorie beschrieben sind : -
IBEP : 3,4 A
SchallleistungspegelLWA5 : 75 dB(A)
Technische Daten nach ErP im Best Efficiency Point
(BEP)
Gesamteffizienz e : 48,5 %
Messkategorie : A
Effizienzkategorie : statisch
Effizienzgrad N : 61
VSD erforderlich : nein
Herstellungsjahr : siehe Typenschild
Herstellername / Amtliche Registriernummer /
Niederlassungsort des Herstellers : Maico
Elektroapparate-Fabrik GmbH / Registergericht
Freiburg, HRB 601233 / Villingen-Schwenningen
Art.-Nr. : 0080.0885
PBEP / FördervolumenBEP / Pfs, BEP : 0,769 kW / 2.877
m3/h / 493 Pa
nBEP : 1.359 1/min
spezifisches Verhältnis : ca. 1
Informationen zur Zerlegung und Entsorgung : siehe
Montageanleitung
Informationen zu Einbau, Betrieb und Instandhaltung :
siehe Montageanleitung
Verwendete Gegenstände bei der Effizienz-Messung, die
nicht durch die Messkategorie beschrieben sind : -
IBEP : 3,4 A
SchallleistungspegelLWA5 : 75 dB(A)
Hersteller: MAICO
EKR 35-2 Schallgedämmte Abluftbox
Artikelnummer: 0080.0885
Menge: 1,000 Stck

**10.940 EKR 40-2 Schallgedämmte Abluftbox Schallgedämmte Abluftbox, DN 400, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Drehzahlsteuerbar.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 7.750 m3/h
FördervolumenNenn : 3.676 m3/h (im opt. Wirkungsgrad)
Druck pfs, Nenn : 601 Pa (im opt. Wirkungsgrad)
Drehzahl nNenn : 1.368 1/min (im opt. Wirkungsgrad)
Drehzahl : 1.450 1/min
Drehzahlsteuerbar : +
Spannungsart : Wechselstrom
Bemessungsspannung : 230 V
Netzfrequenz : 50 Hz
Nennleistung : 1.340 W (im opt. Wirkungsgrad)
INenn : 5,9 A (im opt. Wirkungsgrad)
IMax : 7,7 A
Schutzart : IP X4
Wärmeklasse : F
Netzzuleitung : 5 x 1,5 mm2
Einbaulage : senkrecht / waagerecht
Material : Stahlblech, verzinkt
Material Gehäuse : Stahlblech, verzinkt
Farbe : silber
Gewicht : 110 kg
Gewicht mit Verpackung : 124 kg
Ventilator ausschwenkbar : +
Nennweite : 400 mm
Breite : 1.016 mm
Höhe : 1.092 mm
Tiefe : 871 mm
Breite mit Verpackung : 1.100 mm
Höhe mit Verpackung : 1.270 mm
Tiefe mit Verpackung : 940 mm
Fördermitteltemperatur bei IMax : -20  C bis 120  C
Umgebungstemperatur : 40  C
Verpackungseinheit : 1 Stück
Sortiment : C
GTIN (EAN) : 4012799808862
Technische Daten nach ErP im Best Efficiency Point
(BEP)
Gesamteffizienz e : 48,1 %
Messkategorie : A
Effizienzkategorie : statisch
Effizienzgrad N : 58
VSD erforderlich : nein
Herstellungsjahr : siehe Typenschild
Herstellername / Amtliche Registriernummer /
Niederlassungsort des Herstellers : Maico
Elektroapparate-Fabrik GmbH / Registergericht
Freiburg, HRB 601233 / Villingen-Schwenningen
Art.-Nr. : 0080.0886
PBEP / FördervolumenBEP / Pfs, BEP : 1,238 kW / 3.676
m3/h / 601 Pa
nBEP : 1.368 1/min
spezifisches Verhältnis : ca. 1
Informationen zur Zerlegung und Entsorgung : siehe
Montageanleitung
Informationen zu Einbau, Betrieb und Instandhaltung :
siehe Montageanleitung
Verwendete Gegenstände bei der Effizienz-Messung, die
nicht durch die Messkategorie beschrieben sind : -
IBEP : 5,5 A
SchallleistungspegelLWA5 : 79 dB(A)
Technische Daten nach ErP im Best Efficiency Point
(BEP)
Gesamteffizienz e : 48,1 %
Messkategorie : A
Effizienzkategorie : statisch
Effizienzgrad N : 58
VSD erforderlich : nein
Herstellungsjahr : siehe Typenschild
Herstellername / Amtliche Registriernummer /
Niederlassungsort des Herstellers : Maico
Elektroapparate-Fabrik GmbH / Registergericht
Freiburg, HRB 601233 / Villingen-Schwenningen
Art.-Nr. : 0080.0886
PBEP / FördervolumenBEP / Pfs, BEP : 1,238 kW / 3.676
m3/h / 601 Pa
nBEP : 1.368 1/min
spezifisches Verhältnis : ca. 1
Informationen zur Zerlegung und Entsorgung : siehe
Montageanleitung
Informationen zu Einbau, Betrieb und Instandhaltung :
siehe Montageanleitung
Verwendete Gegenstände bei der Effizienz-Messung, die
nicht durch die Messkategorie beschrieben sind : -
IBEP : 5,5 A
SchallleistungspegelLWA5 : 79 dB(A)
Hersteller: MAICO
EKR 40-2 Schallgedämmte Abluftbox
Artikelnummer: 0080.0886
Menge: 1,000 Stck

**10.941 EKR 31-3 Schallgedämmte Abluftbox Schallgedämmte Abluftbox, DN 315, Drehstrom**
Merkmale :
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor :
Motor mittels Frequenzumformer regelbar.
Schutzart IP X4 bei geschlossenem Gehäusedeckel sowie
saug- und druckseitigem Rohranschluss.
Drehzahlsteuerbar durch Maico MFU.
Montagehinweise :
Einbau mit Ausblasstutzen nach oben, rechts oder links.
Bei Montage mit Ausblasstutzen nach rechts oder links
zeigend ist der bauseitige Umbau der Revisionstür
notwendig.
Elektrischer Anschluss:
Außenliegender Klemmenkasten mit Kabelverschraubung.
Sicherheitshinweise :
Ventilator bei freier Ansaugung oder Ausblasung nur in
Betrieb nehmen, wenn der Berührungsschutz des
Flügelrades gemäß DIN EN ISO 13857 gewährleistet ist.
Dazu ein Schutzgitter anbringen.
Technische Daten
Fördervolumen : 3.350 m3/h
Drehzahl : 2.920 1/min
Laufradtyp : radial
Drehzahlsteuerbar : +
Reversierbarkeit : -
Spannungsart : Drehstrom
Bemessungsspannung : 400 V
Netzfrequenz : 50 Hz
Nennleistung : 750 W
IMax : 1,34 A
Schutzart : IP X4
Wärmeklasse : F
Einbauort : Wand / Decke / Fußboden
Einbaulage : senkrecht / waagerecht
Material : Stahlblech, verzinkt
Farbe : silber
Gewicht : 38,5 kg
Gewicht mit Verpackung : 45,5 kg
Nennweite : 315 mm
Breite : 692 mm
Höhe : 592 mm
Tiefe : 555 mm
Breite mit Verpackung : 780 mm
Höhe mit Verpackung : 735 mm
Tiefe mit Verpackung : 700 mm
Fördermitteltemperatur bei IMax : 120  C
Fördermitteltemperatur : 120  C
Umgebungstemperatur : 60  C
Verpackungseinheit : 1 Stück
Sortiment : C
GTIN (EAN) : 4012799981411
Technische Daten nach ErP im Best Efficiency Point
(BEP)
Gesamteffizienz e : 56,5 %
Effizienzkategorie : statisch
VSD erforderlich : ja
Herstellungsjahr : siehe Typenschild
Herstellername / Amtliche Registriernummer /
Niederlassungsort des Herstellers : Maico
Elektroapparate-Fabrik GmbH / Registergericht
Freiburg, HRB 601233 / Villingen-Schwenningen
Art.-Nr. : 0080.0629
PBEP / FördervolumenBEP / Pfs, BEP : 0,75 kW / 2.016
m3/h / 754 Pa
nBEP : 2.768 1/min
Informationen zur Zerlegung und Entsorgung : siehe
Montageanleitung
Informationen zu Einbau, Betrieb und Instandhaltung :
siehe Montageanleitung
Verwendete Gegenstände bei der Effizienz-Messung, die
nicht durch die Messkategorie beschrieben sind : -
Schallleistungspegel LWA2 : 77 dB(A)
Technische Daten nach ErP im Best Efficiency Point
(BEP)
Gesamteffizienz e : 56,5 %
Effizienzkategorie : statisch
VSD erforderlich : ja
Herstellungsjahr : siehe Typenschild
Herstellername / Amtliche Registriernummer /
Niederlassungsort des Herstellers : Maico
Elektroapparate-Fabrik GmbH / Registergericht
Freiburg, HRB 601233 / Villingen-Schwenningen
Art.-Nr. : 0080.0629
PBEP / FördervolumenBEP / Pfs, BEP : 0,75 kW / 2.016
m3/h / 754 Pa
nBEP : 2.768 1/min
Informationen zur Zerlegung und Entsorgung : siehe
Montageanleitung
Informationen zu Einbau, Betrieb und Instandhaltung :
siehe Montageanleitung
Verwendete Gegenstände bei der Effizienz-Messung, die
nicht durch die Messkategorie beschrieben sind : -
Schallleistungspegel LWA2 : 77 dB(A)
Hersteller: MAICO
EKR 31-3 Schallgedämmte Abluftbox
Artikelnummer: 0080.0629
Menge: 1,000 Stck

**10.942 EKR 35-3 Schallgedämmte Abluftbox Schallgedämmte Abluftbox, DN 350, Drehstrom**
Merkmale :
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor :
Motor mittels Frequenzumformer regelbar.
Schutzart IP X4 bei geschlossenem Gehäusedeckel sowie
saug- und druckseitigem Rohranschluss.
Drehzahlsteuerbar durch Maico MFU.
Montagehinweise :
Einbau mit Ausblasstutzen nach oben, rechts oder links.
Bei Montage mit Ausblasstutzen nach rechts oder links
zeigend ist der bauseitige Umbau der Revisionstür
notwendig.
Elektrischer Anschluss:
Außenliegender Klemmenkasten mit Kabelverschraubung.
Sicherheitshinweise :
Ventilator bei freier Ansaugung oder Ausblasung nur in
Betrieb nehmen, wenn der Berührungsschutz des
Flügelrades gemäß DIN EN ISO 13857 gewährleistet ist.
Dazu ein Schutzgitter anbringen.
Technische Daten
Fördervolumen : 6.660 m3/h
Drehzahl : 1.278 1/min
Laufradtyp : radial
Drehzahlsteuerbar : +
Reversierbarkeit : -
Spannungsart : Drehstrom
Bemessungsspannung : 400 V
Netzfrequenz : 50 Hz
Nennleistung : 1.278 W
IMax : 2,54 A
Schutzart : IP X4
Wärmeklasse : F
Einbauort : Wand / Decke / Fußboden
Einbaulage : senkrecht / waagerecht
Material : Stahlblech, verzinkt
Farbe : silber
Gewicht : 74,9 kg
Gewicht mit Verpackung : 87,9 kg
Nennweite : 350 mm
Breite : 916 mm
Höhe : 669 mm
Tiefe : 832 mm
Breite mit Verpackung : 1.010 mm
Höhe mit Verpackung : 855 mm
Tiefe mit Verpackung : 950 mm
Fördermitteltemperatur bei IMax : 120  C
Umgebungstemperatur : 60  C
Verpackungseinheit : 1 Stück
Sortiment : C
GTIN (EAN) : 4012799981428
Technische Daten nach ErP im Best Efficiency Point
(BEP)
Gesamteffizienz e : 64 %
Effizienzkategorie : statisch
VSD erforderlich : ja
Herstellungsjahr : siehe Typenschild
Herstellername / Amtliche Registriernummer /
Niederlassungsort des Herstellers : Maico
Elektroapparate-Fabrik GmbH / Registergericht
Freiburg, HRB 601233 / Villingen-Schwenningen
Art.-Nr. : 0080.0630
PBEP / FördervolumenBEP / Pfs, BEP : 0,84 kW / 3.636
m3/h / 699 Pa
nBEP : 1.605 1/min
Informationen zur Zerlegung und Entsorgung : siehe
Montageanleitung
Informationen zu Einbau, Betrieb und Instandhaltung :
siehe Montageanleitung
Verwendete Gegenstände bei der Effizienz-Messung, die
nicht durch die Messkategorie beschrieben sind : -
Schallleistungspegel LWA2 : 80 dB(A)
Technische Daten nach ErP im Best Efficiency Point
(BEP)
Gesamteffizienz e : 64 %
Effizienzkategorie : statisch
VSD erforderlich : ja
Herstellungsjahr : siehe Typenschild
Herstellername / Amtliche Registriernummer /
Niederlassungsort des Herstellers : Maico
Elektroapparate-Fabrik GmbH / Registergericht
Freiburg, HRB 601233 / Villingen-Schwenningen
Art.-Nr. : 0080.0630
PBEP / FördervolumenBEP / Pfs, BEP : 0,84 kW / 3.636
m3/h / 699 Pa
nBEP : 1.605 1/min
Informationen zur Zerlegung und Entsorgung : siehe
Montageanleitung
Informationen zu Einbau, Betrieb und Instandhaltung :
siehe Montageanleitung
Verwendete Gegenstände bei der Effizienz-Messung, die
nicht durch die Messkategorie beschrieben sind : -
Schallleistungspegel LWA2 : 80 dB(A)
Hersteller: MAICO
EKR 35-3 Schallgedämmte Abluftbox
Artikelnummer: 0080.0630
Menge: 1,000 Stck

**10.943 EKR 40-3 Schallgedämmte Abluftbox Schallgedämmte Abluftbox, DN 400, Drehstrom**
Merkmale :
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor :
Motor mittels Frequenzumformer regelbar.
Schutzart IP X4 bei geschlossenem Gehäusedeckel sowie
saug- und druckseitigem Rohranschluss.
Drehzahlsteuerbar durch Maico MFU.
Montagehinweise :
Einbau mit Ausblasstutzen nach oben, rechts oder links.
Bei Montage mit Ausblasstutzen nach rechts oder links
zeigend ist der bauseitige Umbau der Revisionstür
notwendig.
Elektrischer Anschluss:
Außenliegender Klemmenkasten mit Kabelverschraubung.
Sicherheitshinweise :
Ventilator bei freier Ansaugung oder Ausblasung nur in
Betrieb nehmen, wenn der Berührungsschutz des
Flügelrades gemäß DIN EN ISO 13857 gewährleistet ist.
Dazu ein Schutzgitter anbringen.
Technische Daten
Fördervolumen : 7.890 m3/h
Drehzahl : 1.350 1/min
Laufradtyp : radial
Drehzahlsteuerbar : +
Reversierbarkeit : -
Spannungsart : Drehstrom
Bemessungsspannung : 400 V
Netzfrequenz : 50 Hz
Nennleistung : 1.504 W
IMax : 2,98 A
Schutzart : IP X4
Wärmeklasse : F
Einbauort : Wand / Decke / Fußboden
Einbaulage : senkrecht / waagerecht
Material : Stahlblech, verzinkt
Farbe : silber
Gewicht : 112,7 kg
Gewicht mit Verpackung : 128,7 kg
Nennweite : 400 mm
Breite : 1.098 mm
Höhe : 822 mm
Tiefe : 1.016 mm
Breite mit Verpackung : 1.200 mm
Höhe mit Verpackung : 1.035 mm
Tiefe mit Verpackung : 1.140 mm
Fördermitteltemperatur bei IMax : 120  C
Fördermitteltemperatur : 120  C
Umgebungstemperatur : 60  C
Verpackungseinheit : 1 Stück
Sortiment : C
GTIN (EAN) : 4012799981435
Technische Daten nach ErP im Best Efficiency Point
(BEP)
Gesamteffizienz e : 64 %
Effizienzkategorie : statisch
VSD erforderlich : ja
Herstellungsjahr : siehe Typenschild
Herstellername / Amtliche Registriernummer /
Niederlassungsort des Herstellers : Maico
Elektroapparate-Fabrik GmbH / Registergericht
Freiburg, HRB 601233 / Villingen-Schwenningen
Art.-Nr. : 0080.0631
PBEP / FördervolumenBEP / Pfs, BEP : 1,35 kW / 3.852
m3/h / 723 Pa
nBEP : 1.453 1/min
Informationen zur Zerlegung und Entsorgung : siehe
Montageanleitung
Informationen zu Einbau, Betrieb und Instandhaltung :
siehe Montageanleitung
Verwendete Gegenstände bei der Effizienz-Messung, die
nicht durch die Messkategorie beschrieben sind : -
Schallleistungspegel LWA2 : 77 dB(A)
Technische Daten nach ErP im Best Efficiency Point
(BEP)
Gesamteffizienz e : 64 %
Effizienzkategorie : statisch
VSD erforderlich : ja
Herstellungsjahr : siehe Typenschild
Herstellername / Amtliche Registriernummer /
Niederlassungsort des Herstellers : Maico
Elektroapparate-Fabrik GmbH / Registergericht
Freiburg, HRB 601233 / Villingen-Schwenningen
Art.-Nr. : 0080.0631
PBEP / FördervolumenBEP / Pfs, BEP : 1,35 kW / 3.852
m3/h / 723 Pa
nBEP : 1.453 1/min
Informationen zur Zerlegung und Entsorgung : siehe
Montageanleitung
Informationen zu Einbau, Betrieb und Instandhaltung :
siehe Montageanleitung
Verwendete Gegenstände bei der Effizienz-Messung, die
nicht durch die Messkategorie beschrieben sind : -
Schallleistungspegel LWA2 : 77 dB(A)
Hersteller: MAICO
EKR 40-3 Schallgedämmte Abluftbox
Artikelnummer: 0080.0631
Menge: 1,000 Stck

**10.944 EKR 20-3 Schallgedämmte Abluftbox Schallgedämmte Abluftbox, DN 200, Wechselstrom, EC-Technologie**
Merkmale :
Geeignet für die Absaugung von fetthaltiger
Küchenabluft.
Durch das Umsetzen der Montageschienen am Gehäuse sind
drei Ausblasrichtungen möglich.
Die Montageschienen mit zusätzlichen
Gummischwingungsdämpfern.
Gehäuse aus verzinktem Stahlblech mit 40 mm
Mineralwolle, nicht brennbar.
Nach DIN EN 13501-1, Klasse A 1 ausgekleidet.
Fördermitteltemperatur 120  C.
Anschlussstutzen saug- und druckseitig, für direkten
Einbau in Lüftungsleitungen, mit Doppeldichtlippen.
Mit integriertem Kondensat-/Fettablauf am Gehäuseboden
wenn der Ausblasschutz nach oben zeigt.
Ventilatoreinheit für Reinigung und Wartung
ausschwenkbar.
Motor außerhalb des Luftstroms.
Rückwärtsgekrümmtes Hochleistungslaufrad auf Wellen
montiert.
EC-Technologie.
Stufenlos Drehzahlregelbar mittels 0-10 V Signal.
Ausschwenkbare Revisions-und Wartungstüre für einfache
Reinigung des Geräteinnenraums.
Motor :
EC-Motor.
Stufenlos Drehzahlregelbar mittels 0-10 V Signal.
Motorvollschutz durch integrierte Thermoüberwachung des
EC-Motors.
Schutzart IP 54 bei geschlossenem Gehäusedeckel sowie
saug- und druckseitigem Rohranschluss.
Motor außerhalb des Luftstroms.
Montagehinweis :
Einbau mit Ausblasstutzen nach oben, rechts oder links.
Mit passendem Zubehör auch im Außenbereich aufstellbar.
Bei Montage mit Ausblasstutzen nach rechts oder links
zeigend ist der bauseitige Umbau der Revisionstür
notwendig.
Elektrischer Anschluss :
Außenliegender Klemmenkasten mit Kabelverschraubung.
Außenliegender Klemmkasten mit Kabelverschraubung.
Sicherheitshinweise :
Ventilator bei freier Ansaugung oder Ausblasung nur in
Betrieb nehmen, wenn der Berührungsschutz des
Flügelrades gemäß DIN EN ISO 13857 gewährleistet ist.
Dazu Schutzgitter anbringen.
Einbauerklärung nach Maschinenrichtlinie
2006/42/EG-Richtlinie 2009/125/EG (VO 1253/2014/EU).
Technische Daten
Fördervolumen : 2.200 m3/h
Drehzahl : 4.000 1/min
Laufradtyp : radial
Luftrichtung : Entlüftung
Drehzahlsteuerbar : +
Spannungsart : Wechselstrom
Bemessungsspannung : 230 V
Netzfrequenz : 50 Hz
Nennleistung : 693 W
IMax : 3,2 A
Schutzart : IP 54
Einbauort : Wand / Decke / Fußboden
Einbauart : Aufputz
Einbaulage : senkrecht / waagerecht
Material : Stahlblech, verzinkt
Farbe : silber
Gewicht : 28 kg
Gewicht mit Verpackung : 33,43 kg
Anschlussdurchmesser : 200 mm
Nennweite : 200 mm
Geeignet für Nennweite : 200 mm
Länge : 492 mm
Breite : 492 mm
Höhe : 574 mm
Tiefe : 480 mm
Breite mit Verpackung : 595 mm
Höhe mit Verpackung : 660 mm
Tiefe mit Verpackung : 590 mm
Fördermitteltemperatur bei IMax : 120  C
Umgebungstemperatur : -20  C bis 50  C
Verpackungseinheit : 1 Stück
Sortiment : E
GTIN (EAN) : 4012799806332
Technische Daten nach ErP im Best Efficiency Point
(BEP)
Gesamteffizienz e : 63 %
Effizienzkategorie : statisch
VSD erforderlich : ja
Herstellungsjahr : siehe Typenschild
Herstellername / Amtliche Registriernummer /
Niederlassungsort des Herstellers : Maico
Elektroapparate-Fabrik GmbH / Registergericht
Freiburg, HRB 601233 / Villingen-Schwenningen
Art.-Nr. : 0080.0633
PBEP / FördervolumenBEP / Pfs, BEP : 0,5 kW / 1.116
m3/h
nBEP : 12 1/min
Informationen zur Zerlegung und Entsorgung : siehe
Montageanleitung
Informationen zu Einbau, Betrieb und Instandhaltung :
siehe Montageanleitung
Verwendete Gegenstände bei der Effizienz-Messung, die
nicht durch die Messkategorie beschrieben sind : siehe
Montageanleitung
pf, BEP : 858 Pa
SchallleistungspegelLWA7 : 80 dB(A)
Technische Daten nach ErP im Best Efficiency Point
(BEP)
Gesamteffizienz e : 63 %
Effizienzkategorie : statisch
VSD erforderlich : ja
Herstellungsjahr : siehe Typenschild
Herstellername / Amtliche Registriernummer /
Niederlassungsort des Herstellers : Maico
Elektroapparate-Fabrik GmbH / Registergericht
Freiburg, HRB 601233 / Villingen-Schwenningen
Art.-Nr. : 0080.0633
PBEP / FördervolumenBEP / Pfs, BEP : 0,5 kW / 1.116
m3/h
nBEP : 12 1/min
Informationen zur Zerlegung und Entsorgung : siehe
Montageanleitung
Informationen zu Einbau, Betrieb und Instandhaltung :
siehe Montageanleitung
Verwendete Gegenstände bei der Effizienz-Messung, die
nicht durch die Messkategorie beschrieben sind : siehe
Montageanleitung
pf, BEP : 858 Pa
SchallleistungspegelLWA7 : 80 dB(A)
Hersteller: MAICO
EKR 20-3 EC Schallgedämmte Abluftbox
Artikelnummer: 0080.0633
Menge: 1,000 Stck

**10.945 EKR 25-3 Schallgedämmte Abluftbox Schallgedämmte Abluftbox, DN 250, Wechselstrom, EC-Technologie**
Merkmale :
Geeignet für die Absaugung von fetthaltiger
Küchenabluft.
Durch das Umsetzen der Montageschienen am Gehäuse sind
drei Ausblasrichtungen möglich.
Die Montageschienen mit zusätzlichen
Gummischwingungsdämpfern.
Gehäuse aus verzinktem Stahlblech mit 40 mm
Mineralwolle, nicht brennbar.
Nach DIN EN 13501-1, Klasse A 1 ausgekleidet.
Fördermitteltemperatur 120  C.
Anschlussstutzen saug- und druckseitig, für direkten
Einbau in Lüftungsleitungen, mit Doppeldichtlippen.
Mit integriertem Kondensat-/Fettablauf am Gehäuseboden
wenn der Ausblasschutz nach oben zeigt.
Ventilatoreinheit für Reinigung und Wartung
ausschwenkbar.
Motor außerhalb des Luftstroms.
Rückwärtsgekrümmtes Hochleistungslaufrad auf Wellen
montiert.
EC-Technologie.
Stufenlos Drehzahlregelbar mittels 0-10 V Signal.
Ausschwenkbare Revisions-und Wartungstüre für einfache
Reinigung des Geräteinnenraums.
Motor :
EC-Motor.
Stufenlos Drehzahlregelbar mittels 0-10 V Signal.
Motorvollschutz durch integrierte Thermoüberwachung des
EC-Motors.
Schutzart IP 54 bei geschlossenem Gehäusedeckel sowie
saug- und druckseitigem Rohranschluss.
Motor außerhalb des Luftstroms.
Montagehinweis :
Einbau mit Ausblasstutzen nach oben, rechts oder links.
Mit passendem Zubehör auch im Außenbereich aufstellbar.
Bei Montage mit Ausblasstutzen nach rechts oder links
zeigend ist der bauseitige Umbau der Revisionstür
notwendig.
Elektrischer Anschluss :
Außenliegender Klemmenkasten mit Kabelverschraubung.
Außenliegender Klemmkasten mit Kabelverschraubung.
Sicherheitshinweise :
Ventilator bei freier Ansaugung oder Ausblasung nur in
Betrieb nehmen, wenn der Berührungsschutz des
Flügelrades gemäß DIN EN ISO 13857 gewährleistet ist.
Dazu Schutzgitter anbringen.
Einbauerklärung nach Maschinenrichtlinie
2006/42/EG-Richtlinie 2009/125/EG (VO 1253/2014/EU).
Technische Daten
Fördervolumen : 2.850 m3/h
Drehzahl : 3.650 1/min
Laufradtyp : radial
Luftrichtung : Entlüftung
Drehzahlsteuerbar : +
Spannungsart : Wechselstrom
Bemessungsspannung : 230 V
Netzfrequenz : 50 Hz
Nennleistung : 894 W
IMax : 4,2 A
Schutzart : IP 54
Einbauort : Wand / Decke / Fußboden
Einbauart : Aufputz
Einbaulage : senkrecht / waagerecht
Material : Stahlblech, verzinkt
Farbe : silber
Gewicht : 36,4 kg
Gewicht mit Verpackung : 44,9 kg
Anschlussdurchmesser : 250 mm
Nennweite : 250 mm
Geeignet für Nennweite : 250 mm
Länge : 592 mm
Breite : 592 mm
Höhe : 693 mm
Tiefe : 549 mm
Breite mit Verpackung : 745 mm
Höhe mit Verpackung : 735 mm
Tiefe mit Verpackung : 675 mm
Fördermitteltemperatur bei IMax : 120  C
Umgebungstemperatur : -20  C bis 50  C
Verpackungseinheit : 1 Stück
Sortiment : E
GTIN (EAN) : 4012799806349
Technische Daten nach ErP im Best Efficiency Point
(BEP)
Gesamteffizienz e : 63 %
Effizienzkategorie : statisch
VSD erforderlich : ja
Herstellungsjahr : siehe Typenschild
Herstellername / Amtliche Registriernummer /
Niederlassungsort des Herstellers : Maico
Elektroapparate-Fabrik GmbH / Registergericht
Freiburg, HRB 601233 / Villingen-Schwenningen
Art.-Nr. : 0080.0634
PBEP / FördervolumenBEP / Pfs, BEP : 0,87 kW / 1.800
m3/h
Informationen zur Zerlegung und Entsorgung : siehe
Montageanleitung
Informationen zu Einbau, Betrieb und Instandhaltung :
siehe Montageanleitung
Verwendete Gegenstände bei der Effizienz-Messung, die
nicht durch die Messkategorie beschrieben sind : siehe
Montageanleitung
pf, BEP : 901 Pa
SchallleistungspegelLWA7 : 80 dB(A)
Technische Daten nach ErP im Best Efficiency Point
(BEP)
Gesamteffizienz e : 63 %
Effizienzkategorie : statisch
VSD erforderlich : ja
Herstellungsjahr : siehe Typenschild
Herstellername / Amtliche Registriernummer /
Niederlassungsort des Herstellers : Maico
Elektroapparate-Fabrik GmbH / Registergericht
Freiburg, HRB 601233 / Villingen-Schwenningen
Art.-Nr. : 0080.0634
PBEP / FördervolumenBEP / Pfs, BEP : 0,87 kW / 1.800
m3/h
Informationen zur Zerlegung und Entsorgung : siehe
Montageanleitung
Informationen zu Einbau, Betrieb und Instandhaltung :
siehe Montageanleitung
Verwendete Gegenstände bei der Effizienz-Messung, die
nicht durch die Messkategorie beschrieben sind : siehe
Montageanleitung
pf, BEP : 901 Pa
SchallleistungspegelLWA7 : 80 dB(A)
Hersteller: MAICO
EKR 25-3 EC Schallgedämmte Abluftbox
Artikelnummer: 0080.0634
Menge: 1,000 Stck

**10.946 HDR 10 Diagonal-Ventilator Diagonal-Ventilator, für Rohreinbau, DN 100, Motor mit AC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
AC-Motor:
Drehzahlsteuerbar 3-stufig, optional drehzahlsteuerbar
mittels Phasenanschnitt oder Transformator möglich.
Thermischer Überlastungsschutz serienmäßig.
Elektrischer Anschluss über am Gehäuse integrierten
Klemmkasten.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 326 m3/h
Drehzahl : 2.705 1/min
Laufradtyp : diagonal
Drehzahlsteuerbar : +
Reversierbarkeit : -
Spannungsart : Wechselstrom
Bemessungsspannung : 230 V
Netzfrequenz : 50 Hz
Nennleistung : 37,7 W (im opt. Wirkungsgrad)
INenn : 0,15 A (im opt. Wirkungsgrad)
IMax : 0,17 A
Schutzart : IP 44
Wärmeklasse : B
Einbaulage : senkrecht / waagerecht
Material : Kunststoff PP
Material Gehäuse : Polypropylen
Farbe : grau
Gewicht : 2,57 kg
Gewicht mit Verpackung : 3,1 kg
Nennweite : 100 mm
Breite : 235 mm
Höhe : 244,5 mm
Tiefe : 295 mm
Breite mit Verpackung : 255 mm
Höhe mit Verpackung : 245 mm
Tiefe mit Verpackung : 310 mm
Fördermitteltemperatur bei IMax : 50  C
Verpackungseinheit : 1 Stück
Sortiment : C
GTIN (EAN) : 4012799805366
Hersteller: MAICO
HDR 10 Diagonal-Ventilator
Artikelnummer: 0080.0536
Menge: 1,000 Stck

**10.947 HDR 12 Diagonal-Ventilator Diagonal-Ventilator, für Rohreinbau, DN 125, Motor mit AC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
AC-Motor:
Drehzahlsteuerbar 3-stufig, optional drehzahlsteuerbar
mittels Phasenanschnitt oder Transformator möglich.
Thermischer Überlastungsschutz serienmäßig.
Elektrischer Anschluss über am Gehäuse integrierten
Klemmkasten.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 462 m3/h
Drehzahl : 2.682 1/min
Laufradtyp : diagonal
Drehzahlsteuerbar : +
Reversierbarkeit : -
Spannungsart : Wechselstrom
Bemessungsspannung : 230 V
Netzfrequenz : 50 Hz
Nennleistung : 39,3 W (im opt. Wirkungsgrad)
INenn : 0,16 A (im opt. Wirkungsgrad)
IMax : 0,18 A
Schutzart : IP 44
Wärmeklasse : B
Einbaulage : senkrecht / waagerecht
Material : Kunststoff PP
Material Gehäuse : Polypropylen
Farbe : grau
Gewicht : 2,58 kg
Gewicht mit Verpackung : 3,1 kg
Nennweite : 125 mm
Breite : 235 mm
Höhe : 244,5 mm
Tiefe : 295 mm
Breite mit Verpackung : 255 mm
Höhe mit Verpackung : 245 mm
Tiefe mit Verpackung : 310 mm
Fördermitteltemperatur bei IMax : 50  C
Verpackungseinheit : 1 Stück
Sortiment : C
GTIN (EAN) : 4012799805373
Hersteller: MAICO
HDR 12 Diagonal-Ventilator
Artikelnummer: 0080.0537
Menge: 1,000 Stck

**10.948 HDR 15 Diagonal-Ventilator Diagonal-Ventilator, für Rohreinbau, DN 150, Motor mit AC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
AC-Motor:
Drehzahlsteuerbar 3-stufig, optional drehzahlsteuerbar
mittels Phasenanschnitt oder Transformator möglich.
Thermischer Überlastungsschutz serienmäßig.
Elektrischer Anschluss über am Gehäuse integrierten
Klemmkasten.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 655 m3/h
Drehzahl : 2.834 1/min
Laufradtyp : diagonal
Drehzahlsteuerbar : +
Reversierbarkeit : -
Spannungsart : Wechselstrom
Bemessungsspannung : 230 V
Netzfrequenz : 50 Hz
Nennleistung : 52,2 W (im opt. Wirkungsgrad)
INenn : 0,21 A (im opt. Wirkungsgrad)
IMax : 0,23 A
Schutzart : IP 44
Wärmeklasse : B
Einbaulage : senkrecht / waagerecht
Material : Kunststoff PP
Material Gehäuse : Polypropylen
Farbe : grau
Gewicht : 2,76 kg
Gewicht mit Verpackung : 3,31 kg
Nennweite : 150 mm
Breite : 235 mm
Höhe : 244,5 mm
Tiefe : 295 mm
Breite mit Verpackung : 255 mm
Höhe mit Verpackung : 245 mm
Tiefe mit Verpackung : 310 mm
Fördermitteltemperatur bei IMax : 50  C
Verpackungseinheit : 1 Stück
Sortiment : C
GTIN (EAN) : 4012799805380
Hersteller: MAICO
HDR 15 Diagonal-Ventilator
Artikelnummer: 0080.0538
Menge: 1,000 Stck

**10.949 HDR 16 Diagonal-Ventilator Diagonal-Ventilator, für Rohreinbau, DN 160, Motor mit AC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
AC-Motor:
Drehzahlsteuerbar 3-stufig, optional drehzahlsteuerbar
mittels Phasenanschnitt oder Transformator möglich.
Thermischer Überlastungsschutz serienmäßig.
Elektrischer Anschluss über am Gehäuse integrierten
Klemmkasten.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 684 m3/h
Drehzahl : 2.834 1/min
Laufradtyp : diagonal
Drehzahlsteuerbar : +
Reversierbarkeit : -
Spannungsart : Wechselstrom
Bemessungsspannung : 230 V
Netzfrequenz : 50 Hz
Nennleistung : 55,4 W (im opt. Wirkungsgrad)
INenn : 0,22 A (im opt. Wirkungsgrad)
IMax : 0,23 A
Schutzart : IP 44
Wärmeklasse : B
Einbaulage : senkrecht / waagerecht
Material : Kunststoff PP
Material Gehäuse : Polypropylen
Farbe : grau
Gewicht : 2,77 kg
Gewicht mit Verpackung : 3,28 kg
Nennweite : 160 mm
Breite : 235 mm
Höhe : 244,5 mm
Tiefe : 295 mm
Breite mit Verpackung : 255 mm
Höhe mit Verpackung : 245 mm
Tiefe mit Verpackung : 310 mm
Fördermitteltemperatur bei IMax : 50  C
Verpackungseinheit : 1 Stück
Sortiment : C
GTIN (EAN) : 4012799805397
Hersteller: MAICO
HDR 16 Diagonal-Ventilator
Artikelnummer: 0080.0539
Menge: 1,000 Stck

**10.950 HDR 10 E Diagonal-Ventilator Diagonal-Ventilator, für Rohreinbau, DN 100, Motor mit EC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
EC-Motor:
Hocheffizienter EC-Innenläufermotor.
HDR 10 EC bis HDR 16 EC: dreistufig.
HDR 20 EC und HDR 25 EC: stufenlos drehzahlsteuerbar.
Thermischer Überlastungsschutz serienmäßig.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 326 m3/h
Drehzahl : 2.430 1/min
Laufradtyp : diagonal
Drehzahlsteuerbar : +
Reversierbarkeit : -
Spannungsart : Wechselstrom
Bemessungsspannung : 230 V
Netzfrequenz : 50 Hz / 60 Hz
Nennleistung : 18 W (im opt. Wirkungsgrad)
INenn : 0,15 A (im opt. Wirkungsgrad)
IMax : 0,21 A
Schutzart : IP 44
Wärmeklasse : B
Einbaulage : senkrecht / waagerecht
Material : Kunststoff PP
Material Gehäuse : Polypropylen
Farbe : grau
Gewicht : 1,92 kg
Gewicht mit Verpackung : 2,45 kg
Nennweite : 100 mm
Breite : 235 mm
Höhe : 244,5 mm
Tiefe : 295 mm
Breite mit Verpackung : 255 mm
Höhe mit Verpackung : 245 mm
Tiefe mit Verpackung : 310 mm
Fördermitteltemperatur bei IMax : 50  C
Verpackungseinheit : 1 Stück
Sortiment : E
GTIN (EAN) : 4012799805403
Hersteller: MAICO
HDR 10 EC Diagonal-Ventilator
Artikelnummer: 0080.0540
Menge: 1,000 Stck

**10.951 HDR 12 E Diagonal-Ventilator Diagonal-Ventilator, für Rohreinbau, DN 125, Motor mit EC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
EC-Motor:
Hocheffizienter EC-Innenläufermotor.
HDR 10 EC bis HDR 16 EC: dreistufig.
HDR 20 EC und HDR 25 EC: stufenlos drehzahlsteuerbar.
Thermischer Überlastungsschutz serienmäßig.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 500 m3/h
Drehzahl : 2.430 1/min
Laufradtyp : diagonal
Drehzahlsteuerbar : +
Reversierbarkeit : -
Spannungsart : Wechselstrom
Bemessungsspannung : 230 V
Netzfrequenz : 50 Hz / 60 Hz
Nennleistung : 25,7 W (im opt. Wirkungsgrad)
INenn : 0,21 A (im opt. Wirkungsgrad)
IMax : 0,27 A
Schutzart : IP 44
Wärmeklasse : B
Einbaulage : senkrecht / waagerecht
Material : Kunststoff PP
Material Gehäuse : Polypropylen
Farbe : grau
Gewicht : 1,93 kg
Gewicht mit Verpackung : 2,46 kg
Nennweite : 125 mm
Breite : 235 mm
Höhe : 244,5 mm
Tiefe : 295 mm
Breite mit Verpackung : 255 mm
Höhe mit Verpackung : 245 mm
Tiefe mit Verpackung : 310 mm
Fördermitteltemperatur bei IMax : 50  C
Verpackungseinheit : 1 Stück
Sortiment : E
GTIN (EAN) : 4012799805410
Hersteller: MAICO
HDR 12 EC Diagonal-Ventilator
Artikelnummer: 0080.0541
Menge: 1,000 Stck

**10.952 HDR 15 E Diagonal-Ventilator Diagonal-Ventilator, für Rohreinbau, DN 150, Motor mit EC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
EC-Motor:
Hocheffizienter EC-Innenläufermotor.
HDR 10 EC bis HDR 16 EC: dreistufig.
HDR 20 EC und HDR 25 EC: stufenlos drehzahlsteuerbar.
Thermischer Überlastungsschutz serienmäßig.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 639 m3/h
Drehzahl : 2.680 1/min
Laufradtyp : diagonal
Drehzahlsteuerbar : +
Reversierbarkeit : -
Spannungsart : Wechselstrom
Bemessungsspannung : 230 V
Netzfrequenz : 50 Hz / 60 Hz
Nennleistung : 36 W (im opt. Wirkungsgrad)
INenn : 0,3 A (im opt. Wirkungsgrad)
IMax : 0,37 A
Schutzart : IP 44
Wärmeklasse : B
Einbaulage : senkrecht / waagerecht
Material : Kunststoff PP
Material Gehäuse : Polypropylen
Farbe : grau
Gewicht : 1,94 kg
Gewicht mit Verpackung : 2,46 kg
Nennweite : 150 mm
Breite : 235 mm
Höhe : 244,5 mm
Tiefe : 295 mm
Breite mit Verpackung : 255 mm
Höhe mit Verpackung : 245 mm
Tiefe mit Verpackung : 310 mm
Fördermitteltemperatur bei IMax : 50  C
Verpackungseinheit : 1 Stück
Sortiment : E
GTIN (EAN) : 4012799805427
Hersteller: MAICO
HDR 15 EC Diagonal-Ventilator
Artikelnummer: 0080.0542
Menge: 1,000 Stck

**10.953 HDR 16 E Diagonal-Ventilator Diagonal-Ventilator, für Rohreinbau, DN 160, Motor mit EC-Technologie,**
Besondere Eigenschaften:
Hocheffizienter Rohrventilator, aus hochwertigem
Kunststoff (PP) gefertigt.
Einsetzbar für Industrie- und Wohnbauinstallationen.
Mit Integrierter Montagkonsole für schnelle und
einfache Ventilatorbefestigung.
Druckstarkes Diagonal-Laufrad mit nachgeschaltetem
Stator für hohe Luftleistung.
Strömungstechnisch und akustisch optimierte modulare
Bauweise führt zu hoher Laufruhe.
Geringer Platzbedarf durch kompakte Abmessungen.
Für direkten Einbau zwischen Rohrleitungen, je nach
Einbaulage für Be- oder Entlüftung.
Druck-und saugseitige Anschluss-Stutzen entsprechend
den gängigen Norm-Rohrdurchmessern.
Schnelle einfache Revision und Wartung des Ventilators
durch Öffnen der Spannbügel.
Schutzart IP 44.
EC-Motor:
Hocheffizienter EC-Innenläufermotor.
HDR 10 EC bis HDR 16 EC: dreistufig.
HDR 20 EC und HDR 25 EC: stufenlos drehzahlsteuerbar.
Thermischer Überlastungsschutz serienmäßig.
Robuster Motor mit Feuchteschutz und Kugellager,
wartungsfrei.
Thermische Klasse 130 (B).
Montagehinweise:
Einbau in jeder Lage möglich.
Elektrischer Anschluss:
Außenliegender Klemmenkasten mit Kabeleinführungstülle.
Sicherheitshinweise:
Ventilator bei freier Ansaugung oder freier Ausblasung
nur in Betrieb nehmen, wenn der Berührungsschutz des
Flügelrades gemäß DIN EN ISO 13857 gewährleistet ist.
Dazu optionales Schutzgitter SGR anbringen.
Technische Daten
Fördervolumen : 662 m3/h
Drehzahl : 2.680 1/min
Laufradtyp : diagonal
Drehzahlsteuerbar : +
Reversierbarkeit : -
Spannungsart : Wechselstrom
Bemessungsspannung : 230 V
Netzfrequenz : 50 Hz / 60 Hz
Nennleistung : 36,5 W (im opt. Wirkungsgrad)
INenn : 0,31 A (im opt. Wirkungsgrad)
IMax : 0,37 A
Schutzart : IP 44
Wärmeklasse : B
Einbaulage : senkrecht / waagerecht
Material : Kunststoff PP
Material Gehäuse : Polypropylen
Farbe : grau
Gewicht : 1,7 kg
Gewicht mit Verpackung : 2,45 kg
Nennweite : 160 mm
Breite : 235 mm
Höhe : 244,5 mm
Tiefe : 295 mm
Breite mit Verpackung : 255 mm
Höhe mit Verpackung : 245 mm
Tiefe mit Verpackung : 320 mm
Fördermitteltemperatur bei IMax : 50  C
Verpackungseinheit : 1 Stück
Sortiment : E
GTIN (EAN) : 4012799805434
Hersteller: MAICO
HDR 16 EC Diagonal-Ventilator
Artikelnummer: 0080.0543
Menge: 1,000 Stck

**10.954 ERK 100 Diagonal-Ventilator Diagonal-Ventilator, für Rohreinbau, DN 100, einstufig mit Nachlaufrel**
Ausführung mit Nachlaufrelais:
Einstellbar von 3 bis 15 Minuten.
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Ausführung mit Nachlaufrelais
Fördervolumen : 130 m3/h
Drehzahl : 2.200 1/min
Laufradtyp : diagonal
Drehzahlsteuerbar : -
Reversierbarkeit : -
Bemessungsspannung : 230 V
Netzfrequenz : 50 Hz
Nennleistung : 25 W
IMax : 0,16 A
Schutzart : IP 44
Wärmeklasse : B
Einbaulage : senkrecht / waagerecht
Material : Kunststoff PP
Material Gehäuse : Polypropylen
Farbe : weißgrau
Gewicht : 1,08 kg
Gewicht mit Verpackung : 1,3 kg
Nennweite : 100 mm
Breite : 171 mm
Höhe : 196 mm
Tiefe : 238 mm
Breite mit Verpackung : 193 mm
Höhe mit Verpackung : 208 mm
Tiefe mit Verpackung : 245 mm
Fördermitteltemperatur : 40  C
Verpackungseinheit : 1 Stück
Sortiment : C
GTIN (EAN) : 4012799801740
Hersteller: MAICO
ERK 100 T Diagonal-Ventilator
Artikelnummer: 0080.0174
Menge: 1,000 Stck

**10.955 ERK 100 Diagonal-Ventilator Diagonal-Ventilator, für Rohreinbau, DN 100, zweistufig, besonder leis**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Besonders leistungsstarke Ausführung
Fördervolumen : 160 m3/h / 250 m3/h
Drehzahl : 1.700 1/min / 2.300 1/min
Laufradtyp : diagonal
Drehzahlsteuerbar : +
Reversierbarkeit : -
Bemessungsspannung : 230 V
Netzfrequenz : 50 Hz
Nennleistung : 18 W / 30 W
IMax : 0,1 A / 0,18 A
Schutzart : IP 44
Wärmeklasse : B
Einbaulage : senkrecht / waagerecht
Material : Kunststoff PP
Material Gehäuse : Polypropylen
Farbe : weißgrau
Gewicht : 2,03 kg
Gewicht mit Verpackung : 2,54 kg
Nennweite : 100 mm
Breite : 168 mm
Höhe : 232 mm
Tiefe : 315 mm
Breite mit Verpackung : 235 mm
Höhe mit Verpackung : 295 mm
Tiefe mit Verpackung : 330 mm
Fördermitteltemperatur : 40  C
Verpackungseinheit : 1 Stück
Sortiment : C
GTIN (EAN) : 4012799801757
Hersteller: MAICO
ERK 100 S Diagonal-Ventilator
Artikelnummer: 0080.0175
Menge: 1,000 Stck

**10.956 ERK 100 Diagonal-Ventilator Diagonal-Ventilator, für Rohreinbau, zweistufig, besonders leistungsst**
Ausführung mit Nachlaufrelais:
Einstellbar von 3 bis 15 Minuten.
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Besonders leistungsstarke Ausführung mit
Nachlaufrelais
Fördervolumen : 160 m3/h / 250 m3/h
Drehzahl : 1.700 1/min / 2.300 1/min
Laufradtyp : diagonal
Drehzahlsteuerbar : -
Reversierbarkeit : -
Bemessungsspannung : 230 V
Netzfrequenz : 50 Hz
Nennleistung : 18 W / 30 W
IMax : 0,1 A / 0,18 A
Schutzart : IP 44
Wärmeklasse : B
Einbaulage : senkrecht / waagerecht
Material : Kunststoff PP
Material Gehäuse : Polypropylen
Farbe : weißgrau
Gewicht : 2,04 kg
Gewicht mit Verpackung : 2,55 kg
Nennweite : 100 mm
Breite : 168 mm
Höhe : 232 mm
Tiefe : 315 mm
Breite mit Verpackung : 235 mm
Höhe mit Verpackung : 290 mm
Tiefe mit Verpackung : 345 mm
Fördermitteltemperatur : 40  C
Verpackungseinheit : 1 Stück
Sortiment : C
GTIN (EAN) : 4012799801764
Hersteller: MAICO
ERK 100 ST Diagonal-Ventilator
Artikelnummer: 0080.0176
Menge: 1,000 Stck

**10.957 ERK 125 Diagonal-Ventilator Diagonal-Ventilator, für Rohreinbau, DN 125, zweistufig**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Standardausführung
Fördervolumen : 180 m3/h / 300 m3/h
Drehzahl : 1.700 1/min / 2.300 1/min
Laufradtyp : diagonal
Drehzahlsteuerbar : +
Reversierbarkeit : -
Bemessungsspannung : 230 V
Netzfrequenz : 50 Hz
Nennleistung : 18 W / 30 W
IMax : 0,1 A / 0,18 A
Schutzart : IP 44
Wärmeklasse : B
Einbaulage : senkrecht / waagerecht
Material : Kunststoff PP
Material Gehäuse : Polypropylen
Farbe : weißgrau
Gewicht : 1,99 kg
Gewicht mit Verpackung : 2,48 kg
Nennweite : 125 mm
Breite : 168 mm
Höhe : 232 mm
Tiefe : 279 mm
Breite mit Verpackung : 240 mm
Höhe mit Verpackung : 285 mm
Tiefe mit Verpackung : 310 mm
Fördermitteltemperatur : 40  C
Verpackungseinheit : 1 Stück
Sortiment : C
GTIN (EAN) : 4012799801771
Hersteller: MAICO
ERK 125 Diagonal-Ventilator
Artikelnummer: 0080.0177
Menge: 1,000 Stck

**10.958 ERK 125 Diagonal-Ventilator Diagonal-Ventilator, für Rohreinbau, DN 125, zweistufig mit Nachlaufre**
Ausführung mit Nachlaufrelais:
Einstellbar von 3 bis 15 Minuten.
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Ausführung mit Nachlaufrelais
Fördervolumen : 180 m3/h / 300 m3/h
Drehzahl : 1.700 1/min / 2.300 1/min
Laufradtyp : diagonal
Drehzahlsteuerbar : -
Reversierbarkeit : -
Bemessungsspannung : 230 V
Netzfrequenz : 50 Hz
Nennleistung : 18 W / 30 W
IMax : 0,1 A / 0,18 A
Schutzart : IP 44
Wärmeklasse : B
Einbaulage : senkrecht / waagerecht
Material : Kunststoff PP
Material Gehäuse : Polypropylen
Farbe : weißgrau
Gewicht : 2,1 kg
Gewicht mit Verpackung : 2,51 kg
Nennweite : 125 mm
Breite : 168 mm
Höhe : 232 mm
Tiefe : 279 mm
Breite mit Verpackung : 235 mm
Höhe mit Verpackung : 285 mm
Tiefe mit Verpackung : 310 mm
Fördermitteltemperatur : 40  C
Verpackungseinheit : 1 Stück
Sortiment : C
GTIN (EAN) : 4012799801788
Hersteller: MAICO
ERK 125 T Diagonal-Ventilator
Artikelnummer: 0080.0178
Menge: 1,000 Stck

**10.959 ERK 160 Diagonal-Ventilator Diagonal-Ventilator, für Rohreinbau, DN 160, zweistufig**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Standardausführung
Fördervolumen : 340 m3/h / 500 m3/h
Drehzahl : 2.000 1/min / 2.700 1/min
Laufradtyp : diagonal
Drehzahlsteuerbar : +
Reversierbarkeit : -
Bemessungsspannung : 230 V
Netzfrequenz : 50 Hz
Nennleistung : 60 W / 80 W
IMax : 0,27 A / 0,36 A
Schutzart : IP 44
Wärmeklasse : B
Einbaulage : senkrecht / waagerecht
Material : Kunststoff PP
Material Gehäuse : Polypropylen
Farbe : weißgrau
Gewicht : 2,47 kg
Gewicht mit Verpackung : 3,02 kg
Nennweite : 160 mm
Breite : 192 mm
Höhe : 244 mm
Tiefe : 312,6 mm
Breite mit Verpackung : 245 mm
Höhe mit Verpackung : 290 mm
Tiefe mit Verpackung : 345 mm
Fördermitteltemperatur : 40  C
Verpackungseinheit : 1 Stück
Sortiment : C
GTIN (EAN) : 4012799801801
Hersteller: MAICO
ERK 160 Diagonal-Ventilator
Artikelnummer: 0080.0180
Menge: 1,000 Stck

**10.960 ERK 200 Diagonal-Ventilator Diagonal-Ventilator, für Rohreinbau, DN 200, dreistufig**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Standardausführung
Fördervolumen : 720 m3/h / 820 m3/h / 910 m3/h
Drehzahl : 1.800 1/min / 2.000 1/min / 2.700 1/min
Laufradtyp : diagonal
Drehzahlsteuerbar : +
Reversierbarkeit : -
Bemessungsspannung : 230 V
Netzfrequenz : 50 Hz
Nennleistung : 55 W / 65 W / 85 W
Leistungsaufnahme : 65 W
IMax : 0,24 A / 0,27 A / 0,34 A
Schutzart : IP 44
Wärmeklasse : B
Einbaulage : senkrecht / waagerecht
Material : Kunststoff PP
Material Gehäuse : Polypropylen
Farbe : weißgrau
Gewicht : 3,2 kg
Gewicht mit Verpackung : 3,94 kg
Nennweite : 200 mm
Breite : 211 mm
Höhe : 278,5 mm
Tiefe : 353,6 mm
Breite mit Verpackung : 280 mm
Höhe mit Verpackung : 340 mm
Tiefe mit Verpackung : 380 mm
Fördermitteltemperatur : 40  C
Verpackungseinheit : 1 Stück
Sortiment : C
GTIN (EAN) : 4012799801818
Hersteller: MAICO
ERK 200 Diagonal-Ventilator
Artikelnummer: 0080.0181
Menge: 1,000 Stck

**10.961 EDR 25 Diagonal-Ventilator Diagonal-Ventilator für Rohreinbau, DN 250**
Merkmale:
Für direkten Einbau in Rohrleitungen.
Förderung von mittleren bis großen Luftmengen gegen
hohe Widerstände.
Kompakte Abmessungen, geringes Gewicht und integrierte
Montageplatte erleichtern schnelle Montage.
Ansaugdüse zum turbulenzarmen Luftansaugen.
Diagonal-Laufrad mit nachgeschaltetem Stator.
Profiliertes Laufrad- und Statorschaufeln sorgen für
optimale Anströmung.
Mit Diffusor zur Erhöhung des statischen Drucks.
Spaltabdichtung zwischen Saug- und Druckraum reduziert
die Überströmverluste.
Meridianer Strömungsverlauf verhindert Turbulenzen.
Schutzart IP X4.
Wärmeklasse F.
Material: Stahlblech, verzinkt.
Wechselstrommotor:
Elektrischer Anschluss über außenliegenden
Klemmenkasten.
Drehzahlregelung mittels Transformatoren möglich.
Thermischer Überlastungsschutz serienmäßig.
Je nach Ausführung müssen die Anschlüsse der  1
Thermokontakte an einen Motorschutzschalter MVE 10-1
oder den Steuerstromkreis eines Schützes angeschlossen
werden.
Technische Daten
Fördervolumen : 1.700 m3/h
FördervolumenNenn : 1.119 m3/h (im opt. Wirkungsgrad)
Druck pfs, Nenn : 274 Pa (im opt. Wirkungsgrad)
Drehzahl nNenn : 2.824 1/min (im opt. Wirkungsgrad)
Drehzahl : 2.890 1/min
Laufradtyp : diagonal
Drehzahlsteuerbar : +
Spannungsart : Wechselstrom
Bemessungsspannung : 230 V
Netzfrequenz : 50 Hz
Nennleistung : 170 W (im opt. Wirkungsgrad)
INenn : 0,8 A (im opt. Wirkungsgrad)
IMax : 1 A
Schutzart : IP X4
Wärmeklasse : F
Netzzuleitung : 3 x 1,5 mm2
Einbaulage : senkrecht / waagerecht
Material Gehäuse : Stahlblech, verzinkt
Farbe : silbergrau
Gewicht : 6,5 kg
Gewicht mit Verpackung : 6,95 kg
Nennweite : 250 mm
Breite : 296 mm
Höhe : 259 mm
Tiefe : 278 mm
Breite mit Verpackung : 310 mm
Höhe mit Verpackung : 270 mm
Tiefe mit Verpackung : 305 mm
Fördermitteltemperatur bei IMax : 55  C
Umgebungstemperatur : 55  C
Verpackungseinheit : 1 Stück
Sortiment : C
GTIN (EAN) : 4012799806561
Technische Daten nach ErP im Best Efficiency Point
(BEP)
Gesamteffizienz e : 44,9 %
Messkategorie : A
Effizienzkategorie : statisch
Effizienzgrad N : 63,4
VSD erforderlich : nein
Herstellungsjahr : siehe Typenschild
Herstellername / Amtliche Registriernummer /
Niederlassungsort des Herstellers : Maico
Elektroapparate-Fabrik GmbH / Registergericht
Freiburg, HRB 601233 / Villingen-Schwenningen
Art.-Nr. : 0080.0656
PBEP / FördervolumenBEP / Pfs, BEP : 0,174 kW / 1.119
m3/h / 274 Pa
nBEP : 2.824 1/min
spezifisches Verhältnis : ca. 1
Informationen zur Zerlegung und Entsorgung : siehe
Montageanleitung
Informationen zu Einbau, Betrieb und Instandhaltung :
siehe Montageanleitung
Verwendete Gegenstände bei der Effizienz-Messung, die
nicht durch die Messkategorie beschrieben sind : -
IBEP : 0,8 A
SchallleistungspegelLWA5 : 71 dB(A)
Technische Daten nach ErP im Best Efficiency Point
(BEP)
Gesamteffizienz e : 44,9 %
Messkategorie : A
Effizienzkategorie : statisch
Effizienzgrad N : 63,4
VSD erforderlich : nein
Herstellungsjahr : siehe Typenschild
Herstellername / Amtliche Registriernummer /
Niederlassungsort des Herstellers : Maico
Elektroapparate-Fabrik GmbH / Registergericht
Freiburg, HRB 601233 / Villingen-Schwenningen
Art.-Nr. : 0080.0656
PBEP / FördervolumenBEP / Pfs, BEP : 0,174 kW / 1.119
m3/h / 274 Pa
nBEP : 2.824 1/min
spezifisches Verhältnis : ca. 1
Informationen zur Zerlegung und Entsorgung : siehe
Montageanleitung
Informationen zu Einbau, Betrieb und Instandhaltung :
siehe Montageanleitung
Verwendete Gegenstände bei der Effizienz-Messung, die
nicht durch die Messkategorie beschrieben sind : -
IBEP : 0,8 A
SchallleistungspegelLWA5 : 71 dB(A)
Hersteller: MAICO
EDR 25 Diagonal-Ventilator
Artikelnummer: 0080.0656
Menge: 1,000 Stck

**10.962 EDR 31 Diagonal-Ventilator Diagonal-Ventilator für Rohreinbau, DN 315**
Merkmale:
Für direkten Einbau in Rohrleitungen.
Förderung von mittleren bis großen Luftmengen gegen
hohe Widerstände.
Kompakte Abmessungen, geringes Gewicht und integrierte
Montageplatte erleichtern schnelle Montage.
Ansaugdüse zum turbulenzarmen Luftansaugen.
Diagonal-Laufrad mit nachgeschaltetem Stator.
Profiliertes Laufrad- und Statorschaufeln sorgen für
optimale Anströmung.
Mit Diffusor zur Erhöhung des statischen Drucks.
Spaltabdichtung zwischen Saug- und Druckraum reduziert
die Überströmverluste.
Meridianer Strömungsverlauf verhindert Turbulenzen.
Schutzart IP X4.
Wärmeklasse F.
Material: Stahlblech, verzinkt.
Wechselstrommotor:
Elektrischer Anschluss über außenliegenden
Klemmenkasten.
Drehzahlregelung mittels Transformatoren möglich.
Thermischer Überlastungsschutz serienmäßig.
Je nach Ausführung müssen die Anschlüsse der  1
Thermokontakte an einen Motorschutzschalter MVE 10-1
oder den Steuerstromkreis eines Schützes angeschlossen
werden.
Technische Daten
Fördervolumen : 3.400 m3/h
FördervolumenNenn : 2.243 m3/h (im opt. Wirkungsgrad)
Druck pfs, Nenn : 466 Pa (im opt. Wirkungsgrad)
Drehzahl nNenn : 2.776 1/min (im opt. Wirkungsgrad)
Drehzahl : 2.800 1/min
Laufradtyp : diagonal
Drehzahlsteuerbar : +
Spannungsart : Wechselstrom
Bemessungsspannung : 230 V
Netzfrequenz : 50 Hz
Nennleistung : 460 W (im opt. Wirkungsgrad)
INenn : 2,3 A (im opt. Wirkungsgrad)
IMax : 3,2 A
Schutzart : IP X4
Wärmeklasse : F
Netzzuleitung : 3 x 1,5 mm2
Einbaulage : senkrecht / waagerecht
Material Gehäuse : Stahlblech, verzinkt
Farbe : silbergrau
Gewicht : 14,88 kg
Gewicht mit Verpackung : 15,51 kg
Nennweite : 315 mm
Breite : 349 mm
Höhe : 324 mm
Tiefe : 351 mm
Breite mit Verpackung : 390 mm
Höhe mit Verpackung : 345 mm
Tiefe mit Verpackung : 360 mm
Fördermitteltemperatur bei IMax : 70  C
Umgebungstemperatur : 70  C
Verpackungseinheit : 1 Stück
Sortiment : C
GTIN (EAN) : 4012799806578
Technische Daten nach ErP im Best Efficiency Point
(BEP)
Gesamteffizienz e : 52,7 %
Messkategorie : A
Effizienzkategorie : statisch
Effizienzgrad N : 66,2
VSD erforderlich : nein
Herstellungsjahr : siehe Typenschild
Herstellername / Amtliche Registriernummer /
Niederlassungsort des Herstellers : Maico
Elektroapparate-Fabrik GmbH / Registergericht
Freiburg, HRB 601233 / Villingen-Schwenningen
Art.-Nr. : 0080.0657
PBEP / FördervolumenBEP / Pfs, BEP : 0,515 kW / 2.243
m3/h / 466 Pa
nBEP : 2.776 1/min
spezifisches Verhältnis : ca. 1
Informationen zur Zerlegung und Entsorgung : siehe
Montageanleitung
Informationen zu Einbau, Betrieb und Instandhaltung :
siehe Montageanleitung
Verwendete Gegenstände bei der Effizienz-Messung, die
nicht durch die Messkategorie beschrieben sind : -
IBEP : 2,3 A
SchallleistungspegelLWA5 : 76 dB(A)
Technische Daten nach ErP im Best Efficiency Point
(BEP)
Gesamteffizienz e : 52,7 %
Messkategorie : A
Effizienzkategorie : statisch
Effizienzgrad N : 66,2
VSD erforderlich : nein
Herstellungsjahr : siehe Typenschild
Herstellername / Amtliche Registriernummer /
Niederlassungsort des Herstellers : Maico
Elektroapparate-Fabrik GmbH / Registergericht
Freiburg, HRB 601233 / Villingen-Schwenningen
Art.-Nr. : 0080.0657
PBEP / FördervolumenBEP / Pfs, BEP : 0,515 kW / 2.243
m3/h / 466 Pa
nBEP : 2.776 1/min
spezifisches Verhältnis : ca. 1
Informationen zur Zerlegung und Entsorgung : siehe
Montageanleitung
Informationen zu Einbau, Betrieb und Instandhaltung :
siehe Montageanleitung
Verwendete Gegenstände bei der Effizienz-Messung, die
nicht durch die Messkategorie beschrieben sind : -
IBEP : 2,3 A
SchallleistungspegelLWA5 : 76 dB(A)
Hersteller: MAICO
EDR 31 Diagonal-Ventilator
Artikelnummer: 0080.0657
Menge: 1,000 Stck

**10.963 EDR 35 Diagonal-Ventilator Diagonal-Ventilator für Rohreinbau, DN 355**
Merkmale:
Für direkten Einbau in Rohrleitungen.
Förderung von mittleren bis großen Luftmengen gegen
hohe Widerstände.
Kompakte Abmessungen, geringes Gewicht und integrierte
Montageplatte erleichtern schnelle Montage.
Ansaugdüse zum turbulenzarmen Luftansaugen.
Diagonal-Laufrad mit nachgeschaltetem Stator.
Profiliertes Laufrad- und Statorschaufeln sorgen für
optimale Anströmung.
Mit Diffusor zur Erhöhung des statischen Drucks.
Spaltabdichtung zwischen Saug- und Druckraum reduziert
die Überströmverluste.
Meridianer Strömungsverlauf verhindert Turbulenzen.
Schutzart IP X4.
Wärmeklasse F.
Material: Stahlblech, verzinkt.
Wechselstrommotor:
Elektrischer Anschluss über außenliegenden
Klemmenkasten.
Drehzahlregelung mittels Transformatoren möglich.
Thermischer Überlastungsschutz serienmäßig.
Je nach Ausführung müssen die Anschlüsse der  1
Thermokontakte an einen Motorschutzschalter MVE 10-1
oder den Steuerstromkreis eines Schützes angeschlossen
werden.
Technische Daten
Fördervolumen : 5.000 m3/h
FördervolumenNenn : 3.173 m3/h (im opt. Wirkungsgrad)
Druck pfs, Nenn : 572 Pa (im opt. Wirkungsgrad)
Drehzahl nNenn : 2.776 1/min (im opt. Wirkungsgrad)
Drehzahl : 2.810 1/min
Laufradtyp : diagonal
Drehzahlsteuerbar : +
Spannungsart : Wechselstrom
Bemessungsspannung : 230 V
Netzfrequenz : 50 Hz
Nennleistung : 860 W (im opt. Wirkungsgrad)
INenn : 4,2 A (im opt. Wirkungsgrad)
IMax : 5,4 A
Schutzart : IP X4
Wärmeklasse : F
Netzzuleitung : 3 x 1,5 mm2
Einbaulage : senkrecht / waagerecht
Material Gehäuse : Stahlblech, verzinkt
Farbe : silbergrau
Gewicht : 17,12 kg
Gewicht mit Verpackung : 17,89 kg
Nennweite : 355 mm
Breite : 388 mm
Höhe : 363 mm
Tiefe : 396 mm
Breite mit Verpackung : 430 mm
Höhe mit Verpackung : 385 mm
Tiefe mit Verpackung : 400 mm
Fördermitteltemperatur bei IMax : 45  C
Umgebungstemperatur : 45  C
Verpackungseinheit : 1 Stück
Sortiment : C
GTIN (EAN) : 4012799806585
Technische Daten nach ErP im Best Efficiency Point
(BEP)
Gesamteffizienz e : 50,5 %
Messkategorie : A
Effizienzkategorie : statisch
Effizienzgrad N : 61,2
VSD erforderlich : nein
Herstellungsjahr : siehe Typenschild
Herstellername / Amtliche Registriernummer /
Niederlassungsort des Herstellers : Maico
Elektroapparate-Fabrik GmbH / Registergericht
Freiburg, HRB 601233 / Villingen-Schwenningen
Art.-Nr. : 0080.0658
PBEP / FördervolumenBEP / Pfs, BEP : 0,955 kW / 3.173
m3/h / 572 Pa
nBEP : 2.776 1/min
spezifisches Verhältnis : ca. 1
Informationen zur Zerlegung und Entsorgung : siehe
Montageanleitung
Informationen zu Einbau, Betrieb und Instandhaltung :
siehe Montageanleitung
Verwendete Gegenstände bei der Effizienz-Messung, die
nicht durch die Messkategorie beschrieben sind : -
IBEP : 4,2 A
SchallleistungspegelLWA5 : 79 dB(A)
Technische Daten nach ErP im Best Efficiency Point
(BEP)
Gesamteffizienz e : 50,5 %
Messkategorie : A
Effizienzkategorie : statisch
Effizienzgrad N : 61,2
VSD erforderlich : nein
Herstellungsjahr : siehe Typenschild
Herstellername / Amtliche Registriernummer /
Niederlassungsort des Herstellers : Maico
Elektroapparate-Fabrik GmbH / Registergericht
Freiburg, HRB 601233 / Villingen-Schwenningen
Art.-Nr. : 0080.0658
PBEP / FördervolumenBEP / Pfs, BEP : 0,955 kW / 3.173
m3/h / 572 Pa
nBEP : 2.776 1/min
spezifisches Verhältnis : ca. 1
Informationen zur Zerlegung und Entsorgung : siehe
Montageanleitung
Informationen zu Einbau, Betrieb und Instandhaltung :
siehe Montageanleitung
Verwendete Gegenstände bei der Effizienz-Messung, die
nicht durch die Messkategorie beschrieben sind : -
IBEP : 4,2 A
SchallleistungspegelLWA5 : 79 dB(A)
Hersteller: MAICO
EDR 35 Diagonal-Ventilator
Artikelnummer: 0080.0658
Menge: 1,000 Stck

**10.964 EDR 40 Diagonal-Ventilator Diagonal-Ventilator für Rohreinbau, DN 400**
Merkmale:
Für direkten Einbau in Rohrleitungen.
Förderung von mittleren bis großen Luftmengen gegen
hohe Widerstände.
Kompakte Abmessungen, geringes Gewicht und integrierte
Montageplatte erleichtern schnelle Montage.
Ansaugdüse zum turbulenzarmen Luftansaugen.
Diagonal-Laufrad mit nachgeschaltetem Stator.
Profiliertes Laufrad- und Statorschaufeln sorgen für
optimale Anströmung.
Mit Diffusor zur Erhöhung des statischen Drucks.
Spaltabdichtung zwischen Saug- und Druckraum reduziert
die Überströmverluste.
Meridianer Strömungsverlauf verhindert Turbulenzen.
Schutzart IP X4.
Wärmeklasse F.
Material: Stahlblech, verzinkt.
Wechselstrommotor:
Elektrischer Anschluss über außenliegenden
Klemmenkasten.
Drehzahlregelung mittels Transformatoren möglich.
Thermischer Überlastungsschutz serienmäßig.
Je nach Ausführung müssen die Anschlüsse der  1
Thermokontakte an einen Motorschutzschalter MVE 10-1
oder den Steuerstromkreis eines Schützes angeschlossen
werden.
Technische Daten
Fördervolumen : 3.440 m3/h
FördervolumenNenn : 2.419 m3/h (im opt. Wirkungsgrad)
Druck pfs, Nenn : 158 Pa (im opt. Wirkungsgrad)
Drehzahl nNenn : 1.440 1/min (im opt. Wirkungsgrad)
Drehzahl : 1.450 1/min
Laufradtyp : diagonal
Drehzahlsteuerbar : +
Spannungsart : Wechselstrom
Bemessungsspannung : 230 V
Netzfrequenz : 50 Hz
Nennleistung : 200 W (im opt. Wirkungsgrad)
INenn : 0,9 A (im opt. Wirkungsgrad)
IMax : 1,5 A
Schutzart : IP X4
Wärmeklasse : F
Netzzuleitung : 3 x 1,5 mm2
Einbaulage : senkrecht / waagerecht
Material Gehäuse : Stahlblech, verzinkt
Farbe : silbergrau
Gewicht : 12,8 kg
Gewicht mit Verpackung : 14,15 kg
Nennweite : 400 mm
Breite : 432 mm
Höhe : 403 mm
Tiefe : 416 mm
Breite mit Verpackung : 455 mm
Höhe mit Verpackung : 450 mm
Tiefe mit Verpackung : 425 mm
Fördermitteltemperatur bei IMax : 80  C
Umgebungstemperatur : 80  C
Verpackungseinheit : 1 Stück
Sortiment : C
GTIN (EAN) : 4012799806608
Technische Daten nach ErP im Best Efficiency Point
(BEP)
Gesamteffizienz e : 45,8 %
Messkategorie : A
Effizienzkategorie : statisch
Effizienzgrad N : 63,4
VSD erforderlich : nein
Herstellungsjahr : siehe Typenschild
Herstellername / Amtliche Registriernummer /
Niederlassungsort des Herstellers : Maico
Elektroapparate-Fabrik GmbH / Registergericht
Freiburg, HRB 601233 / Villingen-Schwenningen
Art.-Nr. : 0080.0660
PBEP / FördervolumenBEP / Pfs, BEP : 0,211 kW / 2.419
m3/h / 158 Pa
nBEP : 1.440 1/min
spezifisches Verhältnis : ca. 1
Informationen zur Zerlegung und Entsorgung : siehe
Montageanleitung
Informationen zu Einbau, Betrieb und Instandhaltung :
siehe Montageanleitung
Verwendete Gegenstände bei der Effizienz-Messung, die
nicht durch die Messkategorie beschrieben sind : -
IBEP : 0,9 A
SchallleistungspegelLWA5 : 74 dB(A)
Technische Daten nach ErP im Best Efficiency Point
(BEP)
Gesamteffizienz e : 45,8 %
Messkategorie : A
Effizienzkategorie : statisch
Effizienzgrad N : 63,4
VSD erforderlich : nein
Herstellungsjahr : siehe Typenschild
Herstellername / Amtliche Registriernummer /
Niederlassungsort des Herstellers : Maico
Elektroapparate-Fabrik GmbH / Registergericht
Freiburg, HRB 601233 / Villingen-Schwenningen
Art.-Nr. : 0080.0660
PBEP / FördervolumenBEP / Pfs, BEP : 0,211 kW / 2.419
m3/h / 158 Pa
nBEP : 1.440 1/min
spezifisches Verhältnis : ca. 1
Informationen zur Zerlegung und Entsorgung : siehe
Montageanleitung
Informationen zu Einbau, Betrieb und Instandhaltung :
siehe Montageanleitung
Verwendete Gegenstände bei der Effizienz-Messung, die
nicht durch die Messkategorie beschrieben sind : -
IBEP : 0,9 A
SchallleistungspegelLWA5 : 74 dB(A)
Hersteller: MAICO
EDR 40 Diagonal-Ventilator
Artikelnummer: 0080.0660
Menge: 1,000 Stck

**10.965 EDR 45 Diagonal-Ventilator Diagonal-Ventilator für Rohreinbau, DN 450**
Merkmale:
Für direkten Einbau in Rohrleitungen.
Förderung von mittleren bis großen Luftmengen gegen
hohe Widerstände.
Kompakte Abmessungen, geringes Gewicht und integrierte
Montageplatte erleichtern schnelle Montage.
Ansaugdüse zum turbulenzarmen Luftansaugen.
Diagonal-Laufrad mit nachgeschaltetem Stator.
Profiliertes Laufrad- und Statorschaufeln sorgen für
optimale Anströmung.
Mit Diffusor zur Erhöhung des statischen Drucks.
Spaltabdichtung zwischen Saug- und Druckraum reduziert
die Überströmverluste.
Meridianer Strömungsverlauf verhindert Turbulenzen.
Schutzart IP X4.
Wärmeklasse F.
Material: Stahlblech, verzinkt.
Wechselstrommotor:
Elektrischer Anschluss über außenliegenden
Klemmenkasten.
Drehzahlregelung mittels Transformatoren möglich.
Thermischer Überlastungsschutz serienmäßig.
Je nach Ausführung müssen die Anschlüsse der  1
Thermokontakte an einen Motorschutzschalter MVE 10-1
oder den Steuerstromkreis eines Schützes angeschlossen
werden.
Technische Daten
Fördervolumen : 5.200 m3/h
FördervolumenNenn : 3.500 m3/h (im opt. Wirkungsgrad)
Druck pfs, Nenn : 246 Pa (im opt. Wirkungsgrad)
Drehzahl nNenn : 1.435 1/min (im opt. Wirkungsgrad)
Drehzahl : 1.440 1/min
Laufradtyp : diagonal
Drehzahlsteuerbar : +
Spannungsart : Wechselstrom
Bemessungsspannung : 230 V
Netzfrequenz : 50 Hz
Nennleistung : 410 W (im opt. Wirkungsgrad)
INenn : 2,3 A (im opt. Wirkungsgrad)
IMax : 3,1 A
Schutzart : IP X4
Wärmeklasse : F
Netzzuleitung : 3 x 1,5 mm2
Einbaulage : senkrecht / waagerecht
Material Gehäuse : Stahlblech, verzinkt
Farbe : silbergrau
Gewicht : 17,5 kg
Gewicht mit Verpackung : 18,79 kg
Nennweite : 450 mm
Breite : 467 mm
Höhe : 463 mm
Tiefe : 467 mm
Breite mit Verpackung : 505 mm
Höhe mit Verpackung : 505 mm
Tiefe mit Verpackung : 470 mm
Fördermitteltemperatur bei IMax : 80  C
Umgebungstemperatur : 80  C
Verpackungseinheit : 1 Stück
Sortiment : C
GTIN (EAN) : 4012799806615
Technische Daten nach ErP im Best Efficiency Point
(BEP)
Gesamteffizienz e : 50 %
Messkategorie : A
Effizienzkategorie : statisch
Effizienzgrad N : 64,2
VSD erforderlich : nein
Herstellungsjahr : siehe Typenschild
Herstellername / Amtliche Registriernummer /
Niederlassungsort des Herstellers : Maico
Elektroapparate-Fabrik GmbH / Registergericht
Freiburg, HRB 601233 / Villingen-Schwenningen
Art.-Nr. : 0080.0661
PBEP / FördervolumenBEP / Pfs, BEP : 0,445 kW / 3.500
m3/h / 246 Pa
nBEP : 1.435 1/min
spezifisches Verhältnis : ca. 1
Informationen zur Zerlegung und Entsorgung : siehe
Montageanleitung
Informationen zu Einbau, Betrieb und Instandhaltung :
siehe Montageanleitung
Verwendete Gegenstände bei der Effizienz-Messung, die
nicht durch die Messkategorie beschrieben sind : -
IBEP : 2,3 A
SchallleistungspegelLWA5 : 71 dB(A)
Technische Daten nach ErP im Best Efficiency Point
(BEP)
Gesamteffizienz e : 50 %
Messkategorie : A
Effizienzkategorie : statisch
Effizienzgrad N : 64,2
VSD erforderlich : nein
Herstellungsjahr : siehe Typenschild
Herstellername / Amtliche Registriernummer /
Niederlassungsort des Herstellers : Maico
Elektroapparate-Fabrik GmbH / Registergericht
Freiburg, HRB 601233 / Villingen-Schwenningen
Art.-Nr. : 0080.0661
PBEP / FördervolumenBEP / Pfs, BEP : 0,445 kW / 3.500
m3/h / 246 Pa
nBEP : 1.435 1/min
spezifisches Verhältnis : ca. 1
Informationen zur Zerlegung und Entsorgung : siehe
Montageanleitung
Informationen zu Einbau, Betrieb und Instandhaltung :
siehe Montageanleitung
Verwendete Gegenstände bei der Effizienz-Messung, die
nicht durch die Messkategorie beschrieben sind : -
IBEP : 2,3 A
SchallleistungspegelLWA5 : 71 dB(A)
Hersteller: MAICO
EDR 45 Diagonal-Ventilator
Artikelnummer: 0080.0661
Menge: 1,000 Stck

**10.966 EDR 50 Diagonal-Ventilator Diagonal-Ventilator für Rohreinbau, DN 500**
Merkmale:
Für direkten Einbau in Rohrleitungen.
Förderung von mittleren bis großen Luftmengen gegen
hohe Widerstände.
Kompakte Abmessungen, geringes Gewicht und integrierte
Montageplatte erleichtern schnelle Montage.
Ansaugdüse zum turbulenzarmen Luftansaugen.
Diagonal-Laufrad mit nachgeschaltetem Stator.
Profiliertes Laufrad- und Statorschaufeln sorgen für
optimale Anströmung.
Mit Diffusor zur Erhöhung des statischen Drucks.
Spaltabdichtung zwischen Saug- und Druckraum reduziert
die Überströmverluste.
Meridianer Strömungsverlauf verhindert Turbulenzen.
Schutzart IP X4.
Wärmeklasse F.
Material: Stahlblech, verzinkt.
Wechselstrommotor:
Elektrischer Anschluss über außenliegenden
Klemmenkasten.
Drehzahlregelung mittels Transformatoren möglich.
Thermischer Überlastungsschutz serienmäßig.
Je nach Ausführung müssen die Anschlüsse der  1
Thermokontakte an einen Motorschutzschalter MVE 10-1
oder den Steuerstromkreis eines Schützes angeschlossen
werden.
Technische Daten
Fördervolumen : 6.720 m3/h
FördervolumenNenn : 4.736 m3/h (im opt. Wirkungsgrad)
Druck pfs, Nenn : 302 Pa (im opt. Wirkungsgrad)
Drehzahl nNenn : 1.352 1/min (im opt. Wirkungsgrad)
Drehzahl : 1.380 1/min
Laufradtyp : diagonal
Drehzahlsteuerbar : +
Spannungsart : Wechselstrom
Bemessungsspannung : 230 V
Netzfrequenz : 50 Hz
Nennleistung : 640 W (im opt. Wirkungsgrad)
INenn : 3,3 A (im opt. Wirkungsgrad)
IMax : 3,7 A
Schutzart : IP X4
Wärmeklasse : F
Netzzuleitung : 3 x 1,5 mm2
Einbaulage : senkrecht / waagerecht
Material Gehäuse : Stahlblech, verzinkt
Farbe : silbergrau
Gewicht : 22,8 kg
Gewicht mit Verpackung : 24,3 kg
Nennweite : 500 mm
Breite : 512 mm
Höhe : 503 mm
Tiefe : 515 mm
Breite mit Verpackung : 550 mm
Höhe mit Verpackung : 550 mm
Tiefe mit Verpackung : 525 mm
Fördermitteltemperatur bei IMax : 80  C
Umgebungstemperatur : 80  C
Verpackungseinheit : 1 Stück
Sortiment : C
GTIN (EAN) : 4012799806622
Technische Daten nach ErP im Best Efficiency Point
(BEP)
Gesamteffizienz e : 48,7 %
Messkategorie : A
Effizienzkategorie : statisch
Effizienzgrad N : 60,5
VSD erforderlich : nein
Herstellungsjahr : siehe Typenschild
Herstellername / Amtliche Registriernummer /
Niederlassungsort des Herstellers : Maico
Elektroapparate-Fabrik GmbH / Registergericht
Freiburg, HRB 601233 / Villingen-Schwenningen
Art.-Nr. : 0080.0662
PBEP / FördervolumenBEP / Pfs, BEP : 0,747 kW / 4.736
m3/h / 302 Pa
nBEP : 1.352 1/min
spezifisches Verhältnis : ca. 1
Informationen zur Zerlegung und Entsorgung : siehe
Montageanleitung
Informationen zu Einbau, Betrieb und Instandhaltung :
siehe Montageanleitung
Verwendete Gegenstände bei der Effizienz-Messung, die
nicht durch die Messkategorie beschrieben sind : -
IBEP : 3,3 A
SchallleistungspegelLWA5 : 75 dB(A)
Technische Daten nach ErP im Best Efficiency Point
(BEP)
Gesamteffizienz e : 48,7 %
Messkategorie : A
Effizienzkategorie : statisch
Effizienzgrad N : 60,5
VSD erforderlich : nein
Herstellungsjahr : siehe Typenschild
Herstellername / Amtliche Registriernummer /
Niederlassungsort des Herstellers : Maico
Elektroapparate-Fabrik GmbH / Registergericht
Freiburg, HRB 601233 / Villingen-Schwenningen
Art.-Nr. : 0080.0662
PBEP / FördervolumenBEP / Pfs, BEP : 0,747 kW / 4.736
m3/h / 302 Pa
nBEP : 1.352 1/min
spezifisches Verhältnis : ca. 1
Informationen zur Zerlegung und Entsorgung : siehe
Montageanleitung
Informationen zu Einbau, Betrieb und Instandhaltung :
siehe Montageanleitung
Verwendete Gegenstände bei der Effizienz-Messung, die
nicht durch die Messkategorie beschrieben sind : -
IBEP : 3,3 A
SchallleistungspegelLWA5 : 75 dB(A)
Hersteller: MAICO
EDR 50 Diagonal-Ventilator
Artikelnummer: 0080.0662
Menge: 1,000 Stck

**10.967 EDR 56 Diagonal-Ventilator Diagonal-Ventilator für Rohreinbau, DN 560**
Merkmale:
Für direkten Einbau in Rohrleitungen.
Förderung von mittleren bis großen Luftmengen gegen
hohe Widerstände.
Kompakte Abmessungen, geringes Gewicht und integrierte
Montageplatte erleichtern schnelle Montage.
Ansaugdüse zum turbulenzarmen Luftansaugen.
Diagonal-Laufrad mit nachgeschaltetem Stator.
Profiliertes Laufrad- und Statorschaufeln sorgen für
optimale Anströmung.
Mit Diffusor zur Erhöhung des statischen Drucks.
Spaltabdichtung zwischen Saug- und Druckraum reduziert
die Überströmverluste.
Meridianer Strömungsverlauf verhindert Turbulenzen.
Schutzart IP X4.
Wärmeklasse F.
Material: Stahlblech, verzinkt.
Drehstrommotor:
Stufenlose Drehzahlregelung mittels Frequenzumrichter
MFU.
Auch der direkte Anschluss ans Netz ist möglich.
Die Anschlüsse sind auf Klemmen geführt und müssen an  1
einen Motorschutzschalter angeschlossen werden.
Elektrischer Anschluss über Anschlusskabel.
Technische Daten
Fördervolumen : 10.800 m3/h
FördervolumenNenn : 6.937 m3/h (im opt. Wirkungsgrad)
Druck pfs, Nenn : 472 Pa (im opt. Wirkungsgrad)
Drehzahl nNenn : 1.595 1/min (im opt. Wirkungsgrad)
Drehzahl : 1.610 1/min
Laufradtyp : diagonal
Drehzahlsteuerbar : +
Spannungsart : Drehstrom
Bemessungsspannung : 400 V
Netzfrequenz : 50 Hz
Nennleistung : 1.445 W (im opt. Wirkungsgrad)
INenn : 2,3 A (im opt. Wirkungsgrad)
IMax : 2,7 A
Schutzart : IP X4
Wärmeklasse : F
Netzzuleitung : 5 x 1,5 mm2
Einbaulage : senkrecht / waagerecht
Material Gehäuse : Stahlblech, verzinkt
Farbe : silbergrau
Gewicht : 24,3 kg
Gewicht mit Verpackung : 33 kg
Nennweite : 560 mm
Breite : 573 mm
Höhe : 564 mm
Tiefe : 582 mm
Breite mit Verpackung : 550 mm
Höhe mit Verpackung : 550 mm
Tiefe mit Verpackung : 525 mm
Fördermitteltemperatur bei IMax : 60  C
Umgebungstemperatur : 60  C
Verpackungseinheit : 1 Stück
Sortiment : C
GTIN (EAN) : 4012799806639
Technische Daten nach ErP im Best Efficiency Point
(BEP)
Gesamteffizienz e : 65 %
Messkategorie : A
Effizienzkategorie : statisch
Effizienzgrad N : 73,9
VSD erforderlich : nein
Herstellungsjahr : siehe Typenschild
Herstellername / Amtliche Registriernummer /
Niederlassungsort des Herstellers : Maico
Elektroapparate-Fabrik GmbH / Registergericht
Freiburg, HRB 601233 / Villingen-Schwenningen
Art.-Nr. : 0080.0663
PBEP / FördervolumenBEP / Pfs, BEP : 1,441 kW / 6.937
m3/h / 472 Pa
nBEP : 1.595 1/min
spezifisches Verhältnis : ca. 1
Informationen zur Zerlegung und Entsorgung : siehe
Montageanleitung
Informationen zu Einbau, Betrieb und Instandhaltung :
siehe Montageanleitung
Verwendete Gegenstände bei der Effizienz-Messung, die
nicht durch die Messkategorie beschrieben sind : -
IBEP : 2,3 A
SchallleistungspegelLWA5 : 81 dB(A)
Technische Daten nach ErP im Best Efficiency Point
(BEP)
Gesamteffizienz e : 65 %
Messkategorie : A
Effizienzkategorie : statisch
Effizienzgrad N : 73,9
VSD erforderlich : nein
Herstellungsjahr : siehe Typenschild
Herstellername / Amtliche Registriernummer /
Niederlassungsort des Herstellers : Maico
Elektroapparate-Fabrik GmbH / Registergericht
Freiburg, HRB 601233 / Villingen-Schwenningen
Art.-Nr. : 0080.0663
PBEP / FördervolumenBEP / Pfs, BEP : 1,441 kW / 6.937
m3/h / 472 Pa
nBEP : 1.595 1/min
spezifisches Verhältnis : ca. 1
Informationen zur Zerlegung und Entsorgung : siehe
Montageanleitung
Informationen zu Einbau, Betrieb und Instandhaltung :
siehe Montageanleitung
Verwendete Gegenstände bei der Effizienz-Messung, die
nicht durch die Messkategorie beschrieben sind : -
IBEP : 2,3 A
SchallleistungspegelLWA5 : 81 dB(A)
Hersteller: MAICO
EDR 56 Diagonal-Ventilator
Artikelnummer: 0080.0663
Menge: 1,000 Stck

**10.968 EDR 63 Diagonal-Ventilator Diagonal-Ventilator für Rohreinbau, DN 630**
Merkmale:
Für direkten Einbau in Rohrleitungen.
Förderung von mittleren bis großen Luftmengen gegen
hohe Widerstände.
Kompakte Abmessungen, geringes Gewicht und integrierte
Montageplatte erleichtern schnelle Montage.
Ansaugdüse zum turbulenzarmen Luftansaugen.
Diagonal-Laufrad mit nachgeschaltetem Stator.
Profiliertes Laufrad- und Statorschaufeln sorgen für
optimale Anströmung.
Mit Diffusor zur Erhöhung des statischen Drucks.
Spaltabdichtung zwischen Saug- und Druckraum reduziert
die Überströmverluste.
Meridianer Strömungsverlauf verhindert Turbulenzen.
Schutzart IP X4.
Wärmeklasse F.
Material: Stahlblech, verzinkt.
Drehstrommotor:
Stufenlose Drehzahlregelung mittels Frequenzumrichter
MFU.
Auch der direkte Anschluss ans Netz ist möglich.
Die Anschlüsse sind auf Klemmen geführt und müssen an  1
einen Motorschutzschalter angeschlossen werden.
Elektrischer Anschluss über Anschlusskabel.
Technische Daten
Fördervolumen : 16.250 m3/h
FördervolumenNenn : 10.878 m3/h (im opt. Wirkungsgrad)
Druck pfs, Nenn : 629 Pa (im opt. Wirkungsgrad)
Drehzahl nNenn : 1.560 1/min (im opt. Wirkungsgrad)
Drehzahl : 1.600 1/min
Laufradtyp : diagonal
Drehzahlsteuerbar : +
Spannungsart : Drehstrom
Bemessungsspannung : 400 V
Netzfrequenz : 50 Hz
Nennleistung : 2.745 W (im opt. Wirkungsgrad)
INenn : 4,2 A (im opt. Wirkungsgrad)
IMax : 5,1 A
Schutzart : IP X4
Wärmeklasse : F
Netzzuleitung : 5 x 1,5 mm2
Einbaulage : senkrecht / waagerecht
Material Gehäuse : Stahlblech, verzinkt
Farbe : silbergrau
Gewicht : 38,05 kg
Gewicht mit Verpackung : 49,5 kg
Nennweite : 630 mm
Breite : 643 mm
Höhe : 634 mm
Tiefe : 654 mm
Breite mit Verpackung : 645 mm
Höhe mit Verpackung : 635 mm
Tiefe mit Verpackung : 655 mm
Fördermitteltemperatur bei IMax : 60  C
Umgebungstemperatur : 60  C
Verpackungseinheit : 1 Stück
Sortiment : C
GTIN (EAN) : 4012799806646
Technische Daten nach ErP im Best Efficiency Point
(BEP)
Gesamteffizienz e : 67,5 %
Messkategorie : A
Effizienzkategorie : statisch
Effizienzgrad N : 73,3
VSD erforderlich : nein
Herstellungsjahr : siehe Typenschild
Herstellername / Amtliche Registriernummer /
Niederlassungsort des Herstellers : Maico
Elektroapparate-Fabrik GmbH / Registergericht
Freiburg, HRB 601233 / Villingen-Schwenningen
Art.-Nr. : 0080.0664
PBEP / FördervolumenBEP / Pfs, BEP : 2,79 kW / 10.878
m3/h / 629 Pa
nBEP : 1.560 1/min
spezifisches Verhältnis : ca. 1
Informationen zur Zerlegung und Entsorgung : siehe
Montageanleitung
Informationen zu Einbau, Betrieb und Instandhaltung :
siehe Montageanleitung
Verwendete Gegenstände bei der Effizienz-Messung, die
nicht durch die Messkategorie beschrieben sind : -
IBEP : 4,2 A
SchallleistungspegelLWA5 : 83 dB(A)
Technische Daten nach ErP im Best Efficiency Point
(BEP)
Gesamteffizienz e : 67,5 %
Messkategorie : A
Effizienzkategorie : statisch
Effizienzgrad N : 73,3
VSD erforderlich : nein
Herstellungsjahr : siehe Typenschild
Herstellername / Amtliche Registriernummer /
Niederlassungsort des Herstellers : Maico
Elektroapparate-Fabrik GmbH / Registergericht
Freiburg, HRB 601233 / Villingen-Schwenningen
Art.-Nr. : 0080.0664
PBEP / FördervolumenBEP / Pfs, BEP : 2,79 kW / 10.878
m3/h / 629 Pa
nBEP : 1.560 1/min
spezifisches Verhältnis : ca. 1
Informationen zur Zerlegung und Entsorgung : siehe
Montageanleitung
Informationen zu Einbau, Betrieb und Instandhaltung :
siehe Montageanleitung
Verwendete Gegenstände bei der Effizienz-Messung, die
nicht durch die Messkategorie beschrieben sind : -
IBEP : 4,2 A
SchallleistungspegelLWA5 : 83 dB(A)
Hersteller: MAICO
EDR 63 Diagonal-Ventilator
Artikelnummer: 0080.0664
Menge: 1,000 Stck

**10.969 EDR 71 Diagonal-Ventilator Diagonal-Ventilator für Rohreinbau, DN 710**
Merkmale:
Für direkten Einbau in Rohrleitungen.
Förderung von mittleren bis großen Luftmengen gegen
hohe Widerstände.
Kompakte Abmessungen, geringes Gewicht und integrierte
Montageplatte erleichtern schnelle Montage.
Ansaugdüse zum turbulenzarmen Luftansaugen.
Diagonal-Laufrad mit nachgeschaltetem Stator.
Profiliertes Laufrad- und Statorschaufeln sorgen für
optimale Anströmung.
Mit Diffusor zur Erhöhung des statischen Drucks.
Spaltabdichtung zwischen Saug- und Druckraum reduziert
die Überströmverluste.
Meridianer Strömungsverlauf verhindert Turbulenzen.
Schutzart IP X4.
Wärmeklasse F.
Material: Stahlblech, verzinkt.
Drehstrommotor:
Stufenlose Drehzahlregelung mittels Frequenzumrichter
MFU.
Auch der direkte Anschluss ans Netz ist möglich.
Die Anschlüsse sind auf Klemmen geführt und müssen an  1
einen Motorschutzschalter angeschlossen werden.
Elektrischer Anschluss über Anschlusskabel.
Technische Daten
Fördervolumen : 23.140 m3/h
FördervolumenNenn : 14.570 m3/h (im opt. Wirkungsgrad)
Druck pfs, Nenn : 839 Pa (im opt. Wirkungsgrad)
Drehzahl nNenn : 1.586 1/min (im opt. Wirkungsgrad)
Drehzahl : 1.610 1/min
Laufradtyp : diagonal
Drehzahlsteuerbar : +
Spannungsart : Drehstrom
Bemessungsspannung : 400 V
Netzfrequenz : 50 Hz
Nennleistung : 5.123 W (im opt. Wirkungsgrad)
INenn : 7,9 A (im opt. Wirkungsgrad)
IMax : 9,8 A
Schutzart : IP X4
Wärmeklasse : F
Netzzuleitung : 5 x 1,5 mm2
Einbaulage : senkrecht / waagerecht
Material Gehäuse : Stahlblech, verzinkt
Farbe : silbergrau
Gewicht : 51 kg
Gewicht mit Verpackung : 63 kg
Nennweite : 710 mm
Breite : 723 mm
Höhe : 714 mm
Tiefe : 732 mm
Breite mit Verpackung : 785 mm
Höhe mit Verpackung : 765 mm
Tiefe mit Verpackung : 735 mm
Fördermitteltemperatur bei IMax : 60  C
Umgebungstemperatur : 60  C
Verpackungseinheit : 1 Stück
Sortiment : C
GTIN (EAN) : 4012799806653
Technische Daten nach ErP im Best Efficiency Point
(BEP)
Gesamteffizienz e : 66,4 %
Messkategorie : A
Effizienzkategorie : statisch
Effizienzgrad N : 69,6
VSD erforderlich : nein
Herstellungsjahr : siehe Typenschild
Herstellername / Amtliche Registriernummer /
Niederlassungsort des Herstellers : Maico
Elektroapparate-Fabrik GmbH / Registergericht
Freiburg, HRB 601233 / Villingen-Schwenningen
Art.-Nr. : 0080.0665
PBEP / FördervolumenBEP / Pfs, BEP : 4,989 kW / 14.570
m3/h / 839 Pa
nBEP : 1.586 1/min
spezifisches Verhältnis : ca. 1
Informationen zur Zerlegung und Entsorgung : siehe
Montageanleitung
Informationen zu Einbau, Betrieb und Instandhaltung :
siehe Montageanleitung
Verwendete Gegenstände bei der Effizienz-Messung, die
nicht durch die Messkategorie beschrieben sind : -
IBEP : 7,9 A
SchallleistungspegelLWA5 : 89 dB(A)
Technische Daten nach ErP im Best Efficiency Point
(BEP)
Gesamteffizienz e : 66,4 %
Messkategorie : A
Effizienzkategorie : statisch
Effizienzgrad N : 69,6
VSD erforderlich : nein
Herstellungsjahr : siehe Typenschild
Herstellername / Amtliche Registriernummer /
Niederlassungsort des Herstellers : Maico
Elektroapparate-Fabrik GmbH / Registergericht
Freiburg, HRB 601233 / Villingen-Schwenningen
Art.-Nr. : 0080.0665
PBEP / FördervolumenBEP / Pfs, BEP : 4,989 kW / 14.570
m3/h / 839 Pa
nBEP : 1.586 1/min
spezifisches Verhältnis : ca. 1
Informationen zur Zerlegung und Entsorgung : siehe
Montageanleitung
Informationen zu Einbau, Betrieb und Instandhaltung :
siehe Montageanleitung
Verwendete Gegenstände bei der Effizienz-Messung, die
nicht durch die Messkategorie beschrieben sind : -
IBEP : 7,9 A
SchallleistungspegelLWA5 : 89 dB(A)
Hersteller: MAICO
EDR 71 Diagonal-Ventilator
Artikelnummer: 0080.0665
Menge: 1,000 Stck

**10.970 EDR 40-2 Diagonal-Ventilator Diagonal-Ventilator für Rohreinbau, DN 400**
Merkmale :
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Betrieb mit Frequenzumrichter MFU.
Schutzart IP X4.
Isolationsklasse F.
Drehstrommotor:
Stufenlose Drehzahlregelung mittels Frequenzumrichter
MFU.
Die Anschlüsse sind auf Klemmen geführt und müssen an  1
einen Motorschutzschalter angeschlossen werden.
Elektrischer Anschluss über Anschlusskabel.
Elektrischer Anschluss :
Netzfrequenz 50 Hz.
Technische Daten
Fördervolumen : 5.220 m3/h
Drehzahl : 2.175 1/min
Laufradtyp : diagonal
Drehzahlsteuerbar : +
Spannungsart : Drehstrom
Bemessungsspannung : 400 V
Netzfrequenz : 50 Hz
Nennleistung : 733 W
IMax : 1,28 A
Schutzart : IP X4
Wärmeklasse : F
Einbauort : Rohrsystem
Einbaulage : senkrecht / waagerecht
Material : Aluminium
Farbe : silber
Gewicht : 18,5 kg
Gewicht mit Verpackung : 27,7 kg
Nennweite : 400 mm
Breite : 403 mm
Höhe : 426,5 mm
Tiefe : 432 mm
Breite mit Verpackung : 414 mm
Höhe mit Verpackung : 439 mm
Tiefe mit Verpackung : 480 mm
Fördermitteltemperatur : 60  C
Umgebungstemperatur : -30  C bis 60  C
Verpackungseinheit : 1 Stück
Sortiment : C
GTIN (EAN) : 4012799806325
Technische Daten nach ErP im Best Efficiency Point
(BEP)
Gesamteffizienz e : 73,3 %
Messkategorie : B
Effizienzkategorie : total
Effizienzgrad N : 61,1
VSD erforderlich : ja
Herstellungsjahr : siehe Typenschild
Herstellername / Amtliche Registriernummer /
Niederlassungsort des Herstellers : Maico
Elektroapparate-Fabrik GmbH / Registergericht
Freiburg, HRB 601233 / Villingen-Schwenningen
Art.-Nr. : 0080.0632
PBEP / FördervolumenBEP / Pfs, BEP : 1,59 kW / 3.362
m3/h / 428 Pa
nBEP : 2.138 1/min
spezifisches Verhältnis : ca. 1
Informationen zur Zerlegung und Entsorgung : siehe
Montageanleitung
Informationen zu Einbau, Betrieb und Instandhaltung :
siehe Montageanleitung
Verwendete Gegenstände bei der Effizienz-Messung, die
nicht durch die Messkategorie beschrieben sind : -
IBEP : 1,28 A
SchallleistungspegelLWA5 : 71 dB(A)
Technische Daten nach ErP im Best Efficiency Point
(BEP)
Gesamteffizienz e : 73,3 %
Messkategorie : B
Effizienzkategorie : total
Effizienzgrad N : 61,1
VSD erforderlich : ja
Herstellungsjahr : siehe Typenschild
Herstellername / Amtliche Registriernummer /
Niederlassungsort des Herstellers : Maico
Elektroapparate-Fabrik GmbH / Registergericht
Freiburg, HRB 601233 / Villingen-Schwenningen
Art.-Nr. : 0080.0632
PBEP / FördervolumenBEP / Pfs, BEP : 1,59 kW / 3.362
m3/h / 428 Pa
nBEP : 2.138 1/min
spezifisches Verhältnis : ca. 1
Informationen zur Zerlegung und Entsorgung : siehe
Montageanleitung
Informationen zu Einbau, Betrieb und Instandhaltung :
siehe Montageanleitung
Verwendete Gegenstände bei der Effizienz-Messung, die
nicht durch die Messkategorie beschrieben sind : -
IBEP : 1,28 A
SchallleistungspegelLWA5 : 71 dB(A)
Hersteller: MAICO
EDR 40-2 Diagonal-Ventilator
Artikelnummer: 0080.0632
Menge: 1,000 Stck

**10.971 EDR 45-2 Diagonal-Ventilator Diagonal-Ventilator für Rohreinbau, DN 450**
Merkmale :
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Betrieb mit Frequenzumrichter MFU.
Schutzart IP X4.
Isolationsklasse F.
Drehstrommotor:
Stufenlose Drehzahlregelung mittels Frequenzumrichter
MFU.
Die Anschlüsse sind auf Klemmen geführt und müssen an  1
einen Motorschutzschalter angeschlossen werden.
Elektrischer Anschluss über Anschlusskabel.
Elektrischer Anschluss :
Netzfrequenz 50 Hz.
Technische Daten
Fördervolumen : 7.470 m3/h
Drehzahl : 2.070 1/min
Laufradtyp : diagonal
Drehzahlsteuerbar : +
Spannungsart : Drehstrom
Bemessungsspannung : 400 V
Netzfrequenz : 50 Hz
Nennleistung : 1.132 W
IMax : 2,16 A
Schutzart : IP X4
Wärmeklasse : F
Einbauort : Rohrsystem
Einbaulage : senkrecht / waagerecht
Material : Aluminium
Farbe : silber
Gewicht : 26,6 kg
Gewicht mit Verpackung : 27,8 kg
Nennweite : 450 mm
Breite : 453 mm
Höhe : 493 mm
Tiefe : 467 mm
Breite mit Verpackung : 460 mm
Höhe mit Verpackung : 510 mm
Tiefe mit Verpackung : 470 mm
Fördermitteltemperatur : 60  C
Umgebungstemperatur : -30  C bis 60  C
Verpackungseinheit : 1 Stück
Sortiment : C
GTIN (EAN) : 4012799981367
Technische Daten nach ErP im Best Efficiency Point
(BEP)
Gesamteffizienz e : 73,2 %
Messkategorie : B
Effizienzkategorie : total
Effizienzgrad N : 83,2
VSD erforderlich : ja
Herstellungsjahr : siehe Typenschild
Herstellername / Amtliche Registriernummer /
Niederlassungsort des Herstellers : Maico
Elektroapparate-Fabrik GmbH / Registergericht
Freiburg, HRB 601233 / Villingen-Schwenningen
Art.-Nr. : 0080.0624
PBEP / FördervolumenBEP / Pfs, BEP : 1,13 kW / 5.008
m3/h / 557 Pa
nBEP : 2.052 1/min
spezifisches Verhältnis : ca. 1
Informationen zur Zerlegung und Entsorgung : siehe
Montageanleitung
Informationen zu Einbau, Betrieb und Instandhaltung :
siehe Montageanleitung
Verwendete Gegenstände bei der Effizienz-Messung, die
nicht durch die Messkategorie beschrieben sind : -
IBEP : 2,16 A
SchallleistungspegelLWA5 : 75 dB(A)
Technische Daten nach ErP im Best Efficiency Point
(BEP)
Gesamteffizienz e : 73,2 %
Messkategorie : B
Effizienzkategorie : total
Effizienzgrad N : 83,2
VSD erforderlich : ja
Herstellungsjahr : siehe Typenschild
Herstellername / Amtliche Registriernummer /
Niederlassungsort des Herstellers : Maico
Elektroapparate-Fabrik GmbH / Registergericht
Freiburg, HRB 601233 / Villingen-Schwenningen
Art.-Nr. : 0080.0624
PBEP / FördervolumenBEP / Pfs, BEP : 1,13 kW / 5.008
m3/h / 557 Pa
nBEP : 2.052 1/min
spezifisches Verhältnis : ca. 1
Informationen zur Zerlegung und Entsorgung : siehe
Montageanleitung
Informationen zu Einbau, Betrieb und Instandhaltung :
siehe Montageanleitung
Verwendete Gegenstände bei der Effizienz-Messung, die
nicht durch die Messkategorie beschrieben sind : -
IBEP : 2,16 A
SchallleistungspegelLWA5 : 75 dB(A)
Hersteller: MAICO
EDR 45-2 Diagonal-Ventilator
Artikelnummer: 0080.0624
Menge: 1,000 Stck

**10.972 EDR 50-2 Diagonal-Ventilator Diagonal-Ventilator für Rohreinbau, DN 500**
Merkmale :
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Betrieb mit Frequenzumrichter MFU.
Schutzart IP X4.
Isolationsklasse F.
Drehstrommotor:
Stufenlose Drehzahlregelung mittels Frequenzumrichter
MFU.
Die Anschlüsse sind auf Klemmen geführt und müssen an  1
einen Motorschutzschalter angeschlossen werden.
Elektrischer Anschluss über Anschlusskabel.
Elektrischer Anschluss :
Netzfrequenz 50 Hz.
Technische Daten
Fördervolumen : 10.120 m3/h
Drehzahl : 2.060 1/min
Laufradtyp : diagonal
Drehzahlsteuerbar : +
Spannungsart : Drehstrom
Bemessungsspannung : 400 V
Netzfrequenz : 50 Hz
Nennleistung : 1.921 W
IMax : 3,56 A
Schutzart : IP X4
Wärmeklasse : F
Einbauort : Rohrsystem
Einbaulage : senkrecht / waagerecht
Material : Aluminium
Farbe : silber
Gewicht : 36,3 kg
Gewicht mit Verpackung : 37,9 kg
Nennweite : 500 mm
Breite : 504 mm
Höhe : 559,5 mm
Tiefe : 512 mm
Breite mit Verpackung : 510 mm
Höhe mit Verpackung : 570 mm
Tiefe mit Verpackung : 515 mm
Fördermitteltemperatur : 60  C
Umgebungstemperatur : -30  C bis 60  C
Verpackungseinheit : 1 Stück
Sortiment : C
GTIN (EAN) : 4012799981374
Technische Daten nach ErP im Best Efficiency Point
(BEP)
Gesamteffizienz e : 72,3 %
Messkategorie : B
Effizienzkategorie : total
Effizienzgrad N : 79,9
VSD erforderlich : ja
Herstellungsjahr : siehe Typenschild
Herstellername / Amtliche Registriernummer /
Niederlassungsort des Herstellers : Maico
Elektroapparate-Fabrik GmbH / Registergericht
Freiburg, HRB 601233 / Villingen-Schwenningen
Art.-Nr. : 0080.0625
PBEP / FördervolumenBEP / Pfs, BEP : 1,88 kW / 6.685
m3/h / 688 Pa
nBEP : 2.038 1/min
spezifisches Verhältnis : ca. 1
Informationen zur Zerlegung und Entsorgung : siehe
Montageanleitung
Informationen zu Einbau, Betrieb und Instandhaltung :
siehe Montageanleitung
Verwendete Gegenstände bei der Effizienz-Messung, die
nicht durch die Messkategorie beschrieben sind : -
IBEP : 3,56 A
SchallleistungspegelLWA5 : 77 dB(A)
Technische Daten nach ErP im Best Efficiency Point
(BEP)
Gesamteffizienz e : 72,3 %
Messkategorie : B
Effizienzkategorie : total
Effizienzgrad N : 79,9
VSD erforderlich : ja
Herstellungsjahr : siehe Typenschild
Herstellername / Amtliche Registriernummer /
Niederlassungsort des Herstellers : Maico
Elektroapparate-Fabrik GmbH / Registergericht
Freiburg, HRB 601233 / Villingen-Schwenningen
Art.-Nr. : 0080.0625
PBEP / FördervolumenBEP / Pfs, BEP : 1,88 kW / 6.685
m3/h / 688 Pa
nBEP : 2.038 1/min
spezifisches Verhältnis : ca. 1
Informationen zur Zerlegung und Entsorgung : siehe
Montageanleitung
Informationen zu Einbau, Betrieb und Instandhaltung :
siehe Montageanleitung
Verwendete Gegenstände bei der Effizienz-Messung, die
nicht durch die Messkategorie beschrieben sind : -
IBEP : 3,56 A
SchallleistungspegelLWA5 : 77 dB(A)
Hersteller: MAICO
EDR 50-2 Diagonal-Ventilator
Artikelnummer: 0080.0625
Menge: 1,000 Stck

**10.973 EDR 56-2 Diagonal-Ventilator Diagonal-Ventilator für Rohreinbau, DN 560**
Merkmale :
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Betrieb mit Frequenzumrichter MFU.
Schutzart IP X4.
Isolationsklasse F.
Drehstrommotor:
Stufenlose Drehzahlregelung mittels Frequenzumrichter
MFU.
Die Anschlüsse sind auf Klemmen geführt und müssen an  1
einen Motorschutzschalter angeschlossen werden.
Elektrischer Anschluss über Anschlusskabel.
Elektrischer Anschluss :
Netzfrequenz 50 Hz.
Technische Daten
Fördervolumen : 10.800 m3/h
Drehzahl : 1.610 1/min
Laufradtyp : diagonal
Drehzahlsteuerbar : +
Spannungsart : Drehstrom
Bemessungsspannung : 400 V
Netzfrequenz : 50 Hz
Nennleistung : 1.445 W
IMax : 2,74 A
Schutzart : IP X4
Wärmeklasse : F
Einbauort : Rohrsystem
Einbaulage : senkrecht / waagerecht
Material : Aluminium
Farbe : silber
Gewicht : 33 kg
Gewicht mit Verpackung : 34,8 kg
Nennweite : 560 mm
Breite : 564 mm
Höhe : 573 mm
Tiefe : 582 mm
Breite mit Verpackung : 575 mm
Höhe mit Verpackung : 592 mm
Tiefe mit Verpackung : 607 mm
Fördermitteltemperatur : 60  C
Umgebungstemperatur : -20  C bis 60  C
Verpackungseinheit : 1 Stück
Sortiment : C
GTIN (EAN) : 4012799981381
Technische Daten nach ErP im Best Efficiency Point
(BEP)
Gesamteffizienz e : 65 %
Messkategorie : A
Effizienzkategorie : statisch
Effizienzgrad N : 73,9
VSD erforderlich : ja
Herstellungsjahr : siehe Typenschild
Herstellername / Amtliche Registriernummer /
Niederlassungsort des Herstellers : Maico
Elektroapparate-Fabrik GmbH / Registergericht
Freiburg, HRB 601233 / Villingen-Schwenningen
Art.-Nr. : 0080.0626
PBEP / FördervolumenBEP / Pfs, BEP : 1,41 kW / 6.937
m3/h / 472 Pa
nBEP : 1.595 1/min
spezifisches Verhältnis : ca. 1
Informationen zur Zerlegung und Entsorgung : siehe
Montageanleitung
Informationen zu Einbau, Betrieb und Instandhaltung :
siehe Montageanleitung
Verwendete Gegenstände bei der Effizienz-Messung, die
nicht durch die Messkategorie beschrieben sind : -
IBEP : 5,74 A
SchallleistungspegelLWA5 : 82 dB(A)
Technische Daten nach ErP im Best Efficiency Point
(BEP)
Gesamteffizienz e : 65 %
Messkategorie : A
Effizienzkategorie : statisch
Effizienzgrad N : 73,9
VSD erforderlich : ja
Herstellungsjahr : siehe Typenschild
Herstellername / Amtliche Registriernummer /
Niederlassungsort des Herstellers : Maico
Elektroapparate-Fabrik GmbH / Registergericht
Freiburg, HRB 601233 / Villingen-Schwenningen
Art.-Nr. : 0080.0626
PBEP / FördervolumenBEP / Pfs, BEP : 1,41 kW / 6.937
m3/h / 472 Pa
nBEP : 1.595 1/min
spezifisches Verhältnis : ca. 1
Informationen zur Zerlegung und Entsorgung : siehe
Montageanleitung
Informationen zu Einbau, Betrieb und Instandhaltung :
siehe Montageanleitung
Verwendete Gegenstände bei der Effizienz-Messung, die
nicht durch die Messkategorie beschrieben sind : -
IBEP : 5,74 A
SchallleistungspegelLWA5 : 82 dB(A)
Hersteller: MAICO
EDR 56-2 Diagonal-Ventilator
Artikelnummer: 0080.0626
Menge: 1,000 Stck

**10.974 EDR 63-2 Diagonal-Ventilator Diagonal-Ventilator für Rohreinbau, DN 630**
Merkmale :
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Betrieb mit Frequenzumrichter MFU.
Schutzart IP X4.
Isolationsklasse F.
Drehstrommotor:
Stufenlose Drehzahlregelung mittels Frequenzumrichter
MFU.
Die Anschlüsse sind auf Klemmen geführt und müssen an  1
einen Motorschutzschalter angeschlossen werden.
Elektrischer Anschluss über Anschlusskabel.
Elektrischer Anschluss :
Netzfrequenz 50 Hz.
Technische Daten
Fördervolumen : 16.200 m3/h
Drehzahl : 1.610 1/min
Laufradtyp : diagonal
Drehzahlsteuerbar : +
Spannungsart : Drehstrom
Bemessungsspannung : 400 V
Netzfrequenz : 50 Hz
Nennleistung : 2.955 W
IMax : 5,51 A
Schutzart : IP X4
Wärmeklasse : F
Einbauort : Rohrsystem
Einbaulage : senkrecht / waagerecht
Material : Aluminium
Farbe : silber
Gewicht : 45 kg
Gewicht mit Verpackung : 47,7 kg
Nennweite : 630 mm
Breite : 634 mm
Höhe : 643 mm
Tiefe : 653,5 mm
Breite mit Verpackung : 642 mm
Höhe mit Verpackung : 663 mm
Tiefe mit Verpackung : 678 mm
Fördermitteltemperatur : 60  C
Umgebungstemperatur : -20  C bis 60  C
Verpackungseinheit : 1 Stück
Sortiment : C
GTIN (EAN) : 4012799981398
Technische Daten nach ErP im Best Efficiency Point
(BEP)
Gesamteffizienz e : 65,7 %
Messkategorie : A
Effizienzkategorie : statisch
Effizienzgrad N : 71,2
VSD erforderlich : ja
Herstellungsjahr : siehe Typenschild
Herstellername / Amtliche Registriernummer /
Niederlassungsort des Herstellers : Maico
Elektroapparate-Fabrik GmbH / Registergericht
Freiburg, HRB 601233 / Villingen-Schwenningen
Art.-Nr. : 0080.0627
PBEP / FördervolumenBEP / Pfs, BEP : 2,95 kW / 10.846
m3/h / 639 Pa
nBEP : 1.578 1/min
spezifisches Verhältnis : ca. 1
Informationen zur Zerlegung und Entsorgung : siehe
Montageanleitung
Informationen zu Einbau, Betrieb und Instandhaltung :
siehe Montageanleitung
Verwendete Gegenstände bei der Effizienz-Messung, die
nicht durch die Messkategorie beschrieben sind : -
IBEP : 5,51 A
SchallleistungspegelLWA5 : 76 dB(A)
Technische Daten nach ErP im Best Efficiency Point
(BEP)
Gesamteffizienz e : 65,7 %
Messkategorie : A
Effizienzkategorie : statisch
Effizienzgrad N : 71,2
VSD erforderlich : ja
Herstellungsjahr : siehe Typenschild
Herstellername / Amtliche Registriernummer /
Niederlassungsort des Herstellers : Maico
Elektroapparate-Fabrik GmbH / Registergericht
Freiburg, HRB 601233 / Villingen-Schwenningen
Art.-Nr. : 0080.0627
PBEP / FördervolumenBEP / Pfs, BEP : 2,95 kW / 10.846
m3/h / 639 Pa
nBEP : 1.578 1/min
spezifisches Verhältnis : ca. 1
Informationen zur Zerlegung und Entsorgung : siehe
Montageanleitung
Informationen zu Einbau, Betrieb und Instandhaltung :
siehe Montageanleitung
Verwendete Gegenstände bei der Effizienz-Messung, die
nicht durch die Messkategorie beschrieben sind : -
IBEP : 5,51 A
SchallleistungspegelLWA5 : 76 dB(A)
Hersteller: MAICO
EDR 63-2 Diagonal-Ventilator
Artikelnummer: 0080.0627
Menge: 1,000 Stck

**10.975 EDR 71-2 Diagonal-Ventilator Diagonal-Ventilator für Rohreinbau, DN 710**
Merkmale :
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Betrieb mit Frequenzumrichter MFU.
Schutzart IP X4.
Isolationsklasse F.
Drehstrommotor:
Stufenlose Drehzahlregelung mittels Frequenzumrichter
MFU.
Die Anschlüsse sind auf Klemmen geführt und müssen an  1
einen Motorschutzschalter angeschlossen werden.
Elektrischer Anschluss über Anschlusskabel.
Elektrischer Anschluss :
Netzfrequenz 50 Hz.
Technische Daten
Fördervolumen : 22.575 m3/h
Drehzahl : 1.620 1/min
Laufradtyp : diagonal
Drehzahlsteuerbar : +
Spannungsart : Drehstrom
Bemessungsspannung : 400 V
Netzfrequenz : 50 Hz
Nennleistung : 5.015 W
IMax : 9,57 A
Schutzart : IP X4
Wärmeklasse : F
Einbauort : Rohrsystem
Einbaulage : senkrecht / waagerecht
Material : Aluminium
Farbe : silber
Gewicht : 63 kg
Gewicht mit Verpackung : 67,2 kg
Nennweite : 710 mm
Breite : 714 mm
Höhe : 723 mm
Tiefe : 731 mm
Breite mit Verpackung : 724 mm
Höhe mit Verpackung : 742 mm
Tiefe mit Verpackung : 770 mm
Fördermitteltemperatur : 60  C
Umgebungstemperatur : -20  C bis 60  C
Verpackungseinheit : 1 Stück
Sortiment : C
GTIN (EAN) : 4012799981404
Technische Daten nach ErP im Best Efficiency Point
(BEP)
Gesamteffizienz e : 66,3 %
Messkategorie : A
Effizienzkategorie : statisch
Effizienzgrad N : 69,3
VSD erforderlich : ja
Herstellungsjahr : siehe Typenschild
Herstellername / Amtliche Registriernummer /
Niederlassungsort des Herstellers : Maico
Elektroapparate-Fabrik GmbH / Registergericht
Freiburg, HRB 601233 / Villingen-Schwenningen
Art.-Nr. : 0080.0628
PBEP / FördervolumenBEP / Pfs, BEP : 5,25 kW / 14.617
m3/h / 824 Pa
nBEP : 1.597 1/min
spezifisches Verhältnis : ca. 1
Informationen zur Zerlegung und Entsorgung : siehe
Montageanleitung
Informationen zu Einbau, Betrieb und Instandhaltung :
siehe Montageanleitung
Verwendete Gegenstände bei der Effizienz-Messung, die
nicht durch die Messkategorie beschrieben sind : -
IBEP : 9,57 A
SchallleistungspegelLWA5 : 77 dB(A)
Technische Daten nach ErP im Best Efficiency Point
(BEP)
Gesamteffizienz e : 66,3 %
Messkategorie : A
Effizienzkategorie : statisch
Effizienzgrad N : 69,3
VSD erforderlich : ja
Herstellungsjahr : siehe Typenschild
Herstellername / Amtliche Registriernummer /
Niederlassungsort des Herstellers : Maico
Elektroapparate-Fabrik GmbH / Registergericht
Freiburg, HRB 601233 / Villingen-Schwenningen
Art.-Nr. : 0080.0628
PBEP / FördervolumenBEP / Pfs, BEP : 5,25 kW / 14.617
m3/h / 824 Pa
nBEP : 1.597 1/min
spezifisches Verhältnis : ca. 1
Informationen zur Zerlegung und Entsorgung : siehe
Montageanleitung
Informationen zu Einbau, Betrieb und Instandhaltung :
siehe Montageanleitung
Verwendete Gegenstände bei der Effizienz-Messung, die
nicht durch die Messkategorie beschrieben sind : -
IBEP : 9,57 A
SchallleistungspegelLWA5 : 77 dB(A)
Hersteller: MAICO
EDR 71-2 Diagonal-Ventilator
Artikelnummer: 0080.0628
Menge: 1,000 Stck

**10.976 GRK 12/2 Radialgebläse Radialgebläse aus Kunststoff mit rechteckigem Ausblas, Baugröße 120, W**
Merkmale:
Radialgebläse mit Spiralgehäuse aus Kunststoff
Polypropylen.
Druckstarker Ventilator für industrielle Anwendungen.
Geeignet zur Förderung von korrosiven und säurehaltigen
Medien.
Zur einfachen und direkten Montage an einem Rohrsystem.
Geringer Geräuschpegel und hoher Wirkungsgrad.
Der Motor befindet sich außerhalb des Luftstroms.
Geeignet für Temperaturbereiche bis 50  C.
Radiallaufräder mit rückwärtsgekrümmten Schaufeln aus
Polypropylen.
Standardausrichtung für Gehäuse LG 270 .
Das Gehäuse ist bei Bedarf in 45  Schritten bestellbar.
Der Motorsockel aus Kunststoff, zur Befestigung des
Ventilators, ist im Lieferumfang.
Wechselstrommotor :
Einphasen Wechselstrommotor.
Schutzklasse IP 55.
IE3 Motor.
Betriebsart S1 (Dauerbetrieb).
Die Temperatur im Ventilatormotor wird durch Kaltleiter
überwacht. Die Kaltleiter müssen an ein Auslösesystem
angeschlossen werden, das den Ventilator bei zu hohen
Temperaturen dauerhaft vom Netz trennt.
Elektrischer Anschluss :
Anschluss im Klemmenkasten am Motor.
Technische Daten
Fördervolumen : 540 m3/h
Drehzahl : 2.900 1/min
Laufradtyp : radial
Drehzahlsteuerbar : -
Reversierbarkeit : -
Spannungsart : Wechselstrom
Bemessungsspannung : 230 V
Netzfrequenz : 50 Hz
Nennleistung : 120 W
INenn : 1,2 A
Schutzart : IP 55
Wärmeklasse : F
Polumschaltbar : -
Einbauort : Rohranschluss
Einbaulage : horizontal
Material Gehäuse : Kunststoff, Polypropylen
Material Laufrad : Kunststoff, Polypropylen
Farbe : weiß
Gewicht : 4 kg
Gewicht mit Verpackung : 4,7 kg
Baugröße : 120
Breite : 240 mm
Höhe : 270 mm
Tiefe : 288 mm
Breite mit Verpackung : 335 mm
Höhe mit Verpackung : 410 mm
Tiefe mit Verpackung : 435 mm
Fördermitteltemperatur bei IMax : 50  C
PTC DIN 44082 : M 100
Schalldruckpegel : 68 dB
Verpackungseinheit : 1 Stück
Sortiment : C
GTIN (EAN) : 4012799733027
Hersteller: MAICO
GRK 12/2 E Radialgebläse
Artikelnummer: 0073.0302
Menge: 1,000 Stck

**10.977 GRK 12/4 Radialgebläse Radialgebläse aus Kunststoff mit rechteckigem Ausblas, Baugröße 120, D**
Merkmale:
Radialgebläse mit Spiralgehäuse aus Kunststoff
Polypropylen.
Druckstarker Ventilator für industrielle Anwendungen.
Geeignet zur Förderung von korrosiven und säurehaltigen
Medien.
Zur einfachen und direkten Montage an einem Rohrsystem.
Geringer Geräuschpegel und hoher Wirkungsgrad.
Der Motor befindet sich außerhalb des Luftstroms.
Geeignet für Temperaturbereiche bis 50  C.
Radiallaufräder mit rückwärtsgekrümmten Schaufeln aus
Polypropylen.
Standardausrichtung für Gehäuse LG 270 .
Das Gehäuse ist bei Bedarf in 45  Schritten bestellbar.
Der Motorsockel aus Kunststoff, zur Befestigung des
Ventilators, ist im Lieferumfang.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 540 m3/h
Drehzahl : 1.460 1/min
Laufradtyp : radial
Drehzahlsteuerbar : +
Reversierbarkeit : -
Spannungsart : Drehstrom
Bemessungsspannung : 400 V
Netzfrequenz : 50 Hz
Nennleistung : 120 W
INenn : 0,38 A
Schutzart : IP 55
Wärmeklasse : F
Polumschaltbar : -
Einbauort : Rohranschluss
Einbaulage : horizontal
Material Gehäuse : Kunststoff, Polypropylen
Material Laufrad : Kunststoff, Polypropylen
Farbe : weiß
Gewicht : 4 kg
Gewicht mit Verpackung : 4,7 kg
Baugröße : 120
Breite : 240 mm
Höhe : 270 mm
Tiefe : 288 mm
Breite mit Verpackung : 335 mm
Höhe mit Verpackung : 410 mm
Tiefe mit Verpackung : 435 mm
Fördermitteltemperatur bei IMax : 50  C
PTC DIN 44082 : M 100
Schalldruckpegel : 68 dB
Verpackungseinheit : 1 Stück
Sortiment : C
GTIN (EAN) : 4012799733041
Hersteller: MAICO
GRK 12/4 D Radialgebläse
Artikelnummer: 0073.0304
Menge: 1,000 Stck

**10.978 GRK 16/4 Radialgebläse Radialgebläse aus Kunststoff mit rechteckigem Ausblas, Baugröße 160, W**
Merkmale:
Radialgebläse mit Spiralgehäuse aus Kunststoff
Polypropylen.
Druckstarker Ventilator für industrielle Anwendungen.
Geeignet zur Förderung von korrosiven und säurehaltigen
Medien.
Zur einfachen und direkten Montage an einem Rohrsystem.
Geringer Geräuschpegel und hoher Wirkungsgrad.
Der Motor befindet sich außerhalb des Luftstroms.
Geeignet für Temperaturbereiche bis 50  C.
Radiallaufräder mit rückwärtsgekrümmten Schaufeln aus
Polypropylen.
Standardausrichtung für Gehäuse LG 270 .
Das Gehäuse ist bei Bedarf in 45  Schritten bestellbar.
Der Motorsockel aus Kunststoff, zur Befestigung des
Ventilators, ist im Lieferumfang.
Wechselstrommotor :
Einphasen Wechselstrommotor.
Schutzklasse IP 55.
IE3 Motor.
Betriebsart S1 (Dauerbetrieb).
Die Temperatur im Ventilatormotor wird durch Kaltleiter
überwacht. Die Kaltleiter müssen an ein Auslösesystem
angeschlossen werden, das den Ventilator bei zu hohen
Temperaturen dauerhaft vom Netz trennt.
Elektrischer Anschluss :
Anschluss im Klemmenkasten am Motor.
Technische Daten
Fördervolumen : 1.100 m3/h
Drehzahl : 1.460 1/min
Laufradtyp : radial
Drehzahlsteuerbar : -
Reversierbarkeit : -
Spannungsart : Wechselstrom
Bemessungsspannung : 230 V
Netzfrequenz : 50 Hz
Nennleistung : 180 W
INenn : 1,7 A
Schutzart : IP 55
Wärmeklasse : F
Polumschaltbar : -
Einbauort : Rohranschluss
Einbaulage : horizontal
Material Gehäuse : Kunststoff, Polypropylen
Material Laufrad : Kunststoff, Polypropylen
Farbe : weiß
Gewicht : 8 kg
Gewicht mit Verpackung : 9 kg
Baugröße : 160
Breite : 349 mm
Höhe : 400 mm
Tiefe : 435 mm
Breite mit Verpackung : 480 mm
Höhe mit Verpackung : 440 mm
Tiefe mit Verpackung : 520 mm
Fördermitteltemperatur bei IMax : 50  C
PTC DIN 44082 : M 100
Schalldruckpegel : 57 dB
Verpackungseinheit : 1 Stück
Sortiment : C
GTIN (EAN) : 4012799733034
Hersteller: MAICO
GRK 16/4 E Radialgebläse
Artikelnummer: 0073.0303
Menge: 1,000 Stck

**10.979 GRK 16/4 Radialgebläse Radialgebläse aus Kunststoff mit rechteckigem Ausblas, Baugröße 160, 4**
Merkmale:
Radialgebläse mit Spiralgehäuse aus Kunststoff
Polypropylen.
Druckstarker Ventilator für industrielle Anwendungen.
Geeignet zur Förderung von korrosiven und säurehaltigen
Medien.
Zur einfachen und direkten Montage an einem Rohrsystem.
Geringer Geräuschpegel und hoher Wirkungsgrad.
Der Motor befindet sich außerhalb des Luftstroms.
Geeignet für Temperaturbereiche bis 50  C.
Radiallaufräder mit rückwärtsgekrümmten Schaufeln aus
Polypropylen.
Standardausrichtung für Gehäuse LG 270 .
Das Gehäuse ist bei Bedarf in 45  Schritten bestellbar.
Der Motorsockel aus Kunststoff, zur Befestigung des
Ventilators, ist im Lieferumfang.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 1.100 m3/h
Drehzahl : 1.460 1/min
Laufradtyp : radial
Drehzahlsteuerbar : +
Reversierbarkeit : -
Spannungsart : Drehstrom
Bemessungsspannung : 400 V
Netzfrequenz : 50 Hz
Nennleistung : 180 W
INenn : 0,65 A
Schutzart : IP 55
Wärmeklasse : F
Polumschaltbar : -
Einbauort : Rohranschluss
Einbaulage : horizontal
Material Gehäuse : Kunststoff, Polypropylen
Material Laufrad : Kunststoff, Polypropylen
Farbe : weiß
Gewicht : 8 kg
Gewicht mit Verpackung : 9 kg
Baugröße : 160
Breite : 349 mm
Höhe : 400 mm
Tiefe : 435 mm
Breite mit Verpackung : 480 mm
Höhe mit Verpackung : 440 mm
Tiefe mit Verpackung : 520 mm
Fördermitteltemperatur bei IMax : 50  C
PTC DIN 44082 : M 100
Schalldruckpegel : 57 dB
Verpackungseinheit : 1 Stück
Sortiment : C
GTIN (EAN) : 4012799733058
Hersteller: MAICO
GRK 16/4 D Radialgebläse
Artikelnummer: 0073.0305
Menge: 1,000 Stck

**10.980 GRK 16/2 Radialgebläse Radialgebläse aus Kunststoff mit rechteckigem Ausblas, Baugröße 160, D**
Merkmale:
Radialgebläse mit Spiralgehäuse aus Kunststoff
Polypropylen.
Druckstarker Ventilator für industrielle Anwendungen.
Geeignet zur Förderung von korrosiven und säurehaltigen
Medien.
Zur einfachen und direkten Montage an einem Rohrsystem.
Geringer Geräuschpegel und hoher Wirkungsgrad.
Der Motor befindet sich außerhalb des Luftstroms.
Geeignet für Temperaturbereiche bis 50  C.
Radiallaufräder mit rückwärtsgekrümmten Schaufeln aus
Polypropylen.
Standardausrichtung für Gehäuse LG 270 .
Das Gehäuse ist bei Bedarf in 45  Schritten bestellbar.
Der Motorsockel aus Kunststoff, zur Befestigung des
Ventilators, ist im Lieferumfang.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 2.000 m3/h
Drehzahl : 2.900 1/min
Laufradtyp : radial
Drehzahlsteuerbar : +
Reversierbarkeit : -
Spannungsart : Drehstrom
Bemessungsspannung : 400 V
Netzfrequenz : 50 Hz
Nennleistung : 1.100 W
INenn : 2,55 A
Schutzart : IP 55
Wärmeklasse : F
Polumschaltbar : -
Einbauort : Rohranschluss
Einbaulage : horizontal
Material Gehäuse : Kunststoff, Polypropylen
Material Laufrad : Kunststoff, Polypropylen
Farbe : weiß
Gewicht : 13 kg
Gewicht mit Verpackung : 14 kg
Baugröße : 160
Breite : 349 mm
Höhe : 400 mm
Tiefe : 435 mm
Breite mit Verpackung : 480 mm
Höhe mit Verpackung : 440 mm
Tiefe mit Verpackung : 520 mm
Fördermitteltemperatur bei IMax : 50  C
PTC DIN 44082 : M 100
Schalldruckpegel : 57 dB
Verpackungseinheit : 1 Stück
Sortiment : C
GTIN (EAN) : 4012799733065
Hersteller: MAICO
GRK 16/2 D Radialgebläse
Artikelnummer: 0073.0306
Menge: 1,000 Stck

**10.981 GRK 20/4 Radialgebläse Radialgebläse aus Kunststoff mit rechteckigem Ausblas, Baugröße 200, D**
Merkmale:
Radialgebläse mit Spiralgehäuse aus Kunststoff
Polypropylen.
Druckstarker Ventilator für industrielle Anwendungen.
Geeignet zur Förderung von korrosiven und säurehaltigen
Medien.
Zur einfachen und direkten Montage an einem Rohrsystem.
Geringer Geräuschpegel und hoher Wirkungsgrad.
Der Motor befindet sich außerhalb des Luftstroms.
Geeignet für Temperaturbereiche bis 50  C.
Radiallaufräder mit rückwärtsgekrümmten Schaufeln aus
Polypropylen.
Standardausrichtung für Gehäuse LG 270 .
Das Gehäuse ist bei Bedarf in 45  Schritten bestellbar.
Der Motorsockel aus Kunststoff, zur Befestigung des
Ventilators, ist im Lieferumfang.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 2.250 m3/h
Drehzahl : 1.460 1/min
Laufradtyp : radial
Drehzahlsteuerbar : +
Reversierbarkeit : -
Spannungsart : Drehstrom
Bemessungsspannung : 400 V
Netzfrequenz : 50 Hz
Nennleistung : 550 W
INenn : 1,6 A
Schutzart : IP 55
Wärmeklasse : F
Polumschaltbar : -
Einbauort : Rohranschluss
Einbaulage : horizontal
Material Gehäuse : Kunststoff, Polypropylen
Material Laufrad : Kunststoff, Polypropylen
Farbe : weiß
Gewicht : 15 kg
Gewicht mit Verpackung : 17 kg
Baugröße : 200
Breite : 430 mm
Höhe : 503 mm
Tiefe : 460 mm
Breite mit Verpackung : 500 mm
Höhe mit Verpackung : 570 mm
Tiefe mit Verpackung : 500 mm
Fördermitteltemperatur bei IMax : 50  C
PTC DIN 44082 : M 100
Schalldruckpegel : 66 dB
Verpackungseinheit : 1 Stück
Sortiment : C
GTIN (EAN) : 4012799733072
Hersteller: MAICO
GRK 20/4 D Radialgebläse
Artikelnummer: 0073.0307
Menge: 1,000 Stck

**10.982 GRK 25/4 Radialgebläse Radialgebläse aus Kunststoff mit rechteckigem Ausblas, Baugröße 250, D**
Merkmale:
Radialgebläse mit Spiralgehäuse aus Kunststoff
Polypropylen.
Druckstarker Ventilator für industrielle Anwendungen.
Geeignet zur Förderung von korrosiven und säurehaltigen
Medien.
Zur einfachen und direkten Montage an einem Rohrsystem.
Geringer Geräuschpegel und hoher Wirkungsgrad.
Der Motor befindet sich außerhalb des Luftstroms.
Geeignet für Temperaturbereiche bis 50  C.
Radiallaufräder mit rückwärtsgekrümmten Schaufeln aus
Polypropylen.
Standardausrichtung für Gehäuse LG 270 .
Das Gehäuse ist bei Bedarf in 45  Schritten bestellbar.
Der Motorsockel aus Kunststoff, zur Befestigung des
Ventilators, ist im Lieferumfang.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 3.750 m3/h
Drehzahl : 2.900 1/min
Laufradtyp : radial
Drehzahlsteuerbar : +
Reversierbarkeit : -
Spannungsart : Drehstrom
Bemessungsspannung : 400 V
Netzfrequenz : 50 Hz
Nennleistung : 1.100 W
INenn : 3,2 A
Schutzart : IP 55
Wärmeklasse : F
Polumschaltbar : -
Einbauort : Rohranschluss
Einbaulage : horizontal
Material Gehäuse : Kunststoff, Polypropylen
Material Laufrad : Kunststoff, Polypropylen
Farbe : weiß
Gewicht : 29 kg
Gewicht mit Verpackung : 32 kg
Baugröße : 250
Breite : 513 mm
Höhe : 590 mm
Tiefe : 568 mm
Breite mit Verpackung : 600 mm
Höhe mit Verpackung : 700 mm
Tiefe mit Verpackung : 700 mm
Fördermitteltemperatur bei IMax : 50  C
PTC DIN 44082 : M 100
Schalldruckpegel : 65 dB
Verpackungseinheit : 1 Stück
Sortiment : C
GTIN (EAN) : 4012799733089
Hersteller: MAICO
GRK 25/4 D Radialgebläse
Artikelnummer: 0073.0308
Menge: 1,000 Stck

**10.983 GRK 35/4 Radialgebläse Radialgebläse aus Kunststoff mit rechteckigem Ausblas, Baugröße 350, D**
Merkmale:
Radialgebläse mit Spiralgehäuse aus Kunststoff
Polypropylen.
Druckstarker Ventilator für industrielle Anwendungen.
Geeignet zur Förderung von korrosiven und säurehaltigen
Medien.
Zur einfachen und direkten Montage an einem Rohrsystem.
Geringer Geräuschpegel und hoher Wirkungsgrad.
Der Motor befindet sich außerhalb des Luftstroms.
Geeignet für Temperaturbereiche bis 50  C.
Radiallaufräder mit rückwärtsgekrümmten Schaufeln aus
Polypropylen.
Standardausrichtung für Gehäuse LG 270 .
Das Gehäuse ist bei Bedarf in 45  Schritten bestellbar.
Der Motorsockel aus Kunststoff, zur Befestigung des
Ventilators, ist im Lieferumfang.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 7.000 m3/h
Drehzahl : 1.460 1/min
Laufradtyp : radial
Drehzahlsteuerbar : +
Reversierbarkeit : -
Spannungsart : Drehstrom
Bemessungsspannung : 400 V
Netzfrequenz : 50 Hz
Nennleistung : 3.000 W
INenn : 7,5 A
Schutzart : IP 55
Wärmeklasse : F
Polumschaltbar : -
Einbauort : Rohranschluss
Einbaulage : horizontal
Material Gehäuse : Kunststoff, Polypropylen
Material Laufrad : Kunststoff, Polypropylen
Farbe : weiß
Gewicht : 48 kg
Gewicht mit Verpackung : 68 kg
Baugröße : 350
Breite : 624 mm
Höhe : 699 mm
Tiefe : 698 mm
Breite mit Verpackung : 860 mm
Höhe mit Verpackung : 1.200 mm
Tiefe mit Verpackung : 800 mm
Fördermitteltemperatur bei IMax : 50  C
PTC DIN 44082 : M 100
Schalldruckpegel : 70 dB
Verpackungseinheit : 1 Stück
Sortiment : C
GTIN (EAN) : 4012799733096
Hersteller: MAICO
GRK 35/4 D Radialgebläse
Artikelnummer: 0073.0309
Menge: 1,000 Stck

**10.984 GRK R 20 Radialgebläse Radialgebläse aus Kunststoff mit rundem Ausblas, Baugröße 200, Wechsel**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Wechselstrommotor :
Einphasen Wechselstrommotor.
Schutzklasse IP 55.
IE3 Motor.
Betriebsart S1 (Dauerbetrieb).
Die Temperatur im Ventilatormotor wird durch Kaltleiter
überwacht. Die Kaltleiter müssen an ein Auslösesystem
angeschlossen werden, das den Ventilator bei zu hohen
Temperaturen dauerhaft vom Netz trennt.
Elektrischer Anschluss :
Anschluss im Klemmkasten am Motor.
Technische Daten
Fördervolumen : 1.100 m3/h
Drehzahl : 2.880 1/min
Laufradtyp : radial
Drehzahlsteuerbar : -
Reversierbarkeit : -
Spannungsart : Wechselstrom
Bemessungsspannung : 230 V
Netzfrequenz : 50 Hz
Nennleistung : 180 W
INenn : 1,4 A
Schutzart : IP 55
Wärmeklasse : F
Polumschaltbar : -
Einbauort : Rohranschluss
Einbaulage : horizontal
Material Gehäuse : Kunststoff, Polyethylen
Material Laufrad : Kunststoff, Polyethylen
Farbe : hellgrau
Gewicht : 17 kg
Gewicht mit Verpackung : 40 kg
Baugröße : 200
Breite : 385 mm
Höhe : 400 mm
Tiefe : 373 mm
Breite mit Verpackung : 1.200 mm
Höhe mit Verpackung : 800 mm
Tiefe mit Verpackung : 550 mm
Fördermitteltemperatur bei IMax : -15  C bis 70  C
PTC DIN 44082 : M 100
Verpackungseinheit : 1 Stück
Sortiment : C
GTIN (EAN) : 4012799735045
Hersteller: MAICO
GRK R 20/2 E Radialgebläse
Artikelnummer: 0073.0504
Menge: 1,000 Stck

**10.985 GRK R 20 Radialgebläse Radialgebläse aus Kunststoff mit rundem Ausblas, Baugröße 200, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 1.100 m3/h
Drehzahl : 2.880 1/min
Laufradtyp : radial
Drehzahlsteuerbar : +
Reversierbarkeit : -
Spannungsart : Drehstrom
Bemessungsspannung : 400 V
Netzfrequenz : 50 Hz
Nennleistung : 180 W
INenn : 0,55 A
Schutzart : IP 55
Wärmeklasse : F
Polumschaltbar : -
Einbauort : Rohranschluss
Einbaulage : horizontal
Material Gehäuse : Kunststoff, Polyethylen
Material Laufrad : Kunststoff, Polyethylen
Farbe : hellgrau
Gewicht : 17 kg
Gewicht mit Verpackung : 40 kg
Baugröße : 200
Breite : 385 mm
Höhe : 400 mm
Tiefe : 373 mm
Breite mit Verpackung : 1.200 mm
Höhe mit Verpackung : 800 mm
Tiefe mit Verpackung : 550 mm
Fördermitteltemperatur bei IMax : -15  C bis 70  C
PTC DIN 44082 : M 100
Verpackungseinheit : 1 Stück
Sortiment : C
GTIN (EAN) : 4012799735137
Hersteller: MAICO
GRK R 20/2 D Radialgebläse
Artikelnummer: 0073.0513
Menge: 1,000 Stck

**10.986 GRK R 25 Radialgebläse Radialgebläse aus Kunststoff mit rundem Ausblas, Baugröße 250, Wechsel**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Wechselstrommotor :
Einphasen Wechselstrommotor.
Schutzklasse IP 55.
IE3 Motor.
Betriebsart S1 (Dauerbetrieb).
Die Temperatur im Ventilatormotor wird durch Kaltleiter
überwacht. Die Kaltleiter müssen an ein Auslösesystem
angeschlossen werden, das den Ventilator bei zu hohen
Temperaturen dauerhaft vom Netz trennt.
Elektrischer Anschluss :
Anschluss im Klemmkasten am Motor.
Technische Daten
Fördervolumen : 1.050 m3/h
Drehzahl : 1.440 1/min
Laufradtyp : radial
Drehzahlsteuerbar : -
Reversierbarkeit : -
Spannungsart : Wechselstrom
Bemessungsspannung : 230 V
Netzfrequenz : 50 Hz
Nennleistung : 110 W
INenn : 1,1 A
Schutzart : IP 55
Wärmeklasse : F
Polumschaltbar : -
Einbauort : Rohranschluss
Einbaulage : horizontal
Material Gehäuse : Kunststoff, Polyethylen
Material Laufrad : Kunststoff, Polyethylen
Farbe : hellgrau
Gewicht : 24 kg
Gewicht mit Verpackung : 47 kg
Baugröße : 250
Breite : 435 mm
Höhe : 500 mm
Tiefe : 452 mm
Breite mit Verpackung : 1.200 mm
Höhe mit Verpackung : 800 mm
Tiefe mit Verpackung : 650 mm
Fördermitteltemperatur bei IMax : -15  C bis 70  C
PTC DIN 44082 : M 100
Verpackungseinheit : 1 Stück
Sortiment : C
GTIN (EAN) : 4012799735069
Hersteller: MAICO
GRK R 25/4 E Radialgebläse
Artikelnummer: 0073.0506
Menge: 1,000 Stck

**10.987 GRK R 25 Radialgebläse Radialgebläse aus Kunststoff mit rundem Ausblas, Baugröße 250, Wechsel**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Wechselstrommotor :
Einphasen Wechselstrommotor.
Schutzklasse IP 55.
IE3 Motor.
Betriebsart S1 (Dauerbetrieb).
Die Temperatur im Ventilatormotor wird durch Kaltleiter
überwacht. Die Kaltleiter müssen an ein Auslösesystem
angeschlossen werden, das den Ventilator bei zu hohen
Temperaturen dauerhaft vom Netz trennt.
Elektrischer Anschluss :
Anschluss im Klemmkasten am Motor.
Technische Daten
Fördervolumen : 2.100 m3/h
Drehzahl : 2.880 1/min
Laufradtyp : radial
Drehzahlsteuerbar : -
Reversierbarkeit : -
Spannungsart : Wechselstrom
Bemessungsspannung : 230 V
Netzfrequenz : 50 Hz
Nennleistung : 370 W
INenn : 2,3 A
Schutzart : IP 55
Wärmeklasse : F
Polumschaltbar : -
Einbauort : Rohranschluss
Einbaulage : horizontal
Material Gehäuse : Kunststoff, Polyethylen
Material Laufrad : Kunststoff, Polyethylen
Farbe : hellgrau
Gewicht : 24 kg
Gewicht mit Verpackung : 47 kg
Baugröße : 250
Breite : 435 mm
Höhe : 500 mm
Tiefe : 452 mm
Breite mit Verpackung : 1.200 mm
Höhe mit Verpackung : 800 mm
Tiefe mit Verpackung : 650 mm
Fördermitteltemperatur bei IMax : -15  C bis 70  C
PTC DIN 44082 : M 100
Verpackungseinheit : 1 Stück
Sortiment : C
GTIN (EAN) : 4012799735052
Hersteller: MAICO
GRK R 25/2 E Radialgebläse
Artikelnummer: 0073.0505
Menge: 1,000 Stck

**10.988 GRK R 25 Radialgebläse Radialgebläse aus Kunststoff mit rundem Ausblas, Baugröße 250, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 1.050 m3/h
Drehzahl : 1.440 1/min
Laufradtyp : radial
Drehzahlsteuerbar : +
Reversierbarkeit : -
Spannungsart : Drehstrom
Bemessungsspannung : 400 V
Netzfrequenz : 50 Hz
Nennleistung : 120 W
INenn : 0,45 A
Schutzart : IP 55
Wärmeklasse : F
Polumschaltbar : -
Einbauort : Rohranschluss
Einbaulage : horizontal
Material Gehäuse : Kunststoff, Polyethylen
Material Laufrad : Kunststoff, Polyethylen
Farbe : hellgrau
Gewicht : 24 kg
Gewicht mit Verpackung : 47 kg
Baugröße : 250
Breite : 435 mm
Höhe : 500 mm
Tiefe : 452 mm
Breite mit Verpackung : 1.200 mm
Höhe mit Verpackung : 800 mm
Tiefe mit Verpackung : 650 mm
Fördermitteltemperatur bei IMax : -15  C bis 70  C
PTC DIN 44082 : M 100
Verpackungseinheit : 1 Stück
Sortiment : C
GTIN (EAN) : 4012799735151
Hersteller: MAICO
GRK R 25/4 D Radialgebläse
Artikelnummer: 0073.0515
Menge: 1,000 Stck

**10.989 GRK R 25 Radialgebläse Radialgebläse aus Kunststoff mit rundem Ausblas, Baugröße 250, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 2.100 m3/h
Drehzahl : 2.880 1/min
Laufradtyp : radial
Drehzahlsteuerbar : +
Reversierbarkeit : -
Spannungsart : Drehstrom
Bemessungsspannung : 400 V
Netzfrequenz : 50 Hz
Nennleistung : 370 W
INenn : 1 A
Schutzart : IP 55
Wärmeklasse : F
Polumschaltbar : -
Einbauort : Rohranschluss
Einbaulage : horizontal
Material Gehäuse : Kunststoff, Polyethylen
Material Laufrad : Kunststoff, Polyethylen
Farbe : hellgrau
Gewicht : 24 kg
Gewicht mit Verpackung : 47 kg
Baugröße : 250
Breite : 435 mm
Höhe : 500 mm
Tiefe : 452 mm
Breite mit Verpackung : 1.200 mm
Höhe mit Verpackung : 800 mm
Tiefe mit Verpackung : 650 mm
Fördermitteltemperatur bei IMax : -15  C bis 70  C
PTC DIN 44082 : M 100
Verpackungseinheit : 1 Stück
Sortiment : C
GTIN (EAN) : 4012799735144
Hersteller: MAICO
GRK R 25/2 D Radialgebläse
Artikelnummer: 0073.0514
Menge: 1,000 Stck

**10.990 GRK R 28 Radialgebläse Radialgebläse aus Kunststoff mit rundem Ausblas, Baugröße 280, Wechsel**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Wechselstrommotor :
Einphasen Wechselstrommotor.
Schutzklasse IP 55.
IE3 Motor.
Betriebsart S1 (Dauerbetrieb).
Die Temperatur im Ventilatormotor wird durch Kaltleiter
überwacht. Die Kaltleiter müssen an ein Auslösesystem
angeschlossen werden, das den Ventilator bei zu hohen
Temperaturen dauerhaft vom Netz trennt.
Elektrischer Anschluss :
Anschluss im Klemmkasten am Motor.
Technische Daten
Fördervolumen : 1.600 m3/h
Drehzahl : 1.440 1/min
Laufradtyp : radial
Drehzahlsteuerbar : -
Reversierbarkeit : -
Spannungsart : Wechselstrom
Bemessungsspannung : 230 V
Netzfrequenz : 50 Hz
Nennleistung : 180 W
INenn : 1,6 A
Schutzart : IP 55
Wärmeklasse : F
Polumschaltbar : -
Einbauort : Rohranschluss
Einbaulage : horizontal
Material Gehäuse : Kunststoff, Polyethylen
Material Laufrad : Kunststoff, Polyethylen
Farbe : hellgrau
Gewicht : 33 kg
Gewicht mit Verpackung : 56 kg
Baugröße : 280
Breite : 470 mm
Höhe : 560 mm
Tiefe : 515 mm
Breite mit Verpackung : 1.200 mm
Höhe mit Verpackung : 800 mm
Tiefe mit Verpackung : 710 mm
Fördermitteltemperatur bei IMax : -15  C bis 70  C
PTC DIN 44082 : M 100
Verpackungseinheit : 1 Stück
Sortiment : C
GTIN (EAN) : 4012799735083
Hersteller: MAICO
GRK R 28/4 E Radialgebläse
Artikelnummer: 0073.0508
Menge: 1,000 Stck

**10.991 GRK R 28 Radialgebläse Radialgebläse aus Kunststoff mit rundem Ausblas, Baugröße 280, Wechsel**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Wechselstrommotor :
Einphasen Wechselstrommotor.
Schutzklasse IP 55.
IE3 Motor.
Betriebsart S1 (Dauerbetrieb).
Die Temperatur im Ventilatormotor wird durch Kaltleiter
überwacht. Die Kaltleiter müssen an ein Auslösesystem
angeschlossen werden, das den Ventilator bei zu hohen
Temperaturen dauerhaft vom Netz trennt.
Elektrischer Anschluss :
Anschluss im Klemmkasten am Motor.
Technische Daten
Fördervolumen : 3.150 m3/h
Drehzahl : 2.880 1/min
Laufradtyp : radial
Drehzahlsteuerbar : -
Reversierbarkeit : -
Spannungsart : Wechselstrom
Bemessungsspannung : 230 V
Netzfrequenz : 50 Hz
Nennleistung : 750 W
INenn : 4,6 A
Schutzart : IP 55
Wärmeklasse : F
Polumschaltbar : -
Einbauort : Rohranschluss
Einbaulage : horizontal
Material Gehäuse : Kunststoff, Polyethylen
Material Laufrad : Kunststoff, Polyethylen
Farbe : hellgrau
Gewicht : 33 kg
Gewicht mit Verpackung : 56 kg
Baugröße : 280
Breite : 470 mm
Höhe : 560 mm
Tiefe : 515 mm
Breite mit Verpackung : 1.200 mm
Höhe mit Verpackung : 800 mm
Tiefe mit Verpackung : 710 mm
Fördermitteltemperatur bei IMax : -15  C bis 70  C
PTC DIN 44082 : M 100
Verpackungseinheit : 1 Stück
Sortiment : C
GTIN (EAN) : 4012799735076
Hersteller: MAICO
GRK R 28/2 E Radialgebläse
Artikelnummer: 0073.0507
Menge: 1,000 Stck

**10.992 GRK R 28 Radialgebläse Radialgebläse aus Kunststoff mit rundem Ausblas, Baugröße 280, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 1.600 m3/h
Drehzahl : 1.440 1/min
Laufradtyp : radial
Drehzahlsteuerbar : +
Reversierbarkeit : -
Spannungsart : Drehstrom
Bemessungsspannung : 400 V
Netzfrequenz : 50 Hz
Nennleistung : 180 W
INenn : 0,65 A
Schutzart : IP 55
Wärmeklasse : F
Polumschaltbar : -
Einbauort : Rohranschluss
Einbaulage : horizontal
Material Gehäuse : Kunststoff, Polyethylen
Material Laufrad : Kunststoff, Polyethylen
Farbe : hellgrau
Gewicht : 33 kg
Gewicht mit Verpackung : 56 kg
Baugröße : 280
Breite : 470 mm
Höhe : 560 mm
Tiefe : 515 mm
Breite mit Verpackung : 1.200 mm
Höhe mit Verpackung : 800 mm
Tiefe mit Verpackung : 710 mm
Fördermitteltemperatur bei IMax : -15  C bis 70  C
PTC DIN 44082 : M 100
Verpackungseinheit : 1 Stück
Sortiment : C
GTIN (EAN) : 4012799735175
Hersteller: MAICO
GRK R 28/4 D Radialgebläse
Artikelnummer: 0073.0517
Menge: 1,000 Stck

**10.993 GRK R 28 Radialgebläse Radialgebläse aus Kunststoff mit rundem Ausblas, Baugröße 280, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 3.150 m3/h
Drehzahl : 2.880 1/min
Laufradtyp : radial
Drehzahlsteuerbar : +
Reversierbarkeit : -
Spannungsart : Drehstrom
Bemessungsspannung : 400 V
Netzfrequenz : 50 Hz
Nennleistung : 750 W
INenn : 1,7 A
Schutzart : IP 55
Wärmeklasse : F
Polumschaltbar : -
Einbauort : Rohranschluss
Einbaulage : horizontal
Material Gehäuse : Kunststoff, Polyethylen
Material Laufrad : Kunststoff, Polyethylen
Farbe : hellgrau
Gewicht : 33 kg
Gewicht mit Verpackung : 56 kg
Baugröße : 280
Breite : 470 mm
Höhe : 560 mm
Tiefe : 515 mm
Breite mit Verpackung : 1.200 mm
Höhe mit Verpackung : 800 mm
Tiefe mit Verpackung : 710 mm
Fördermitteltemperatur bei IMax : -15  C bis 70  C
PTC DIN 44082 : M 100
Verpackungseinheit : 1 Stück
Sortiment : C
GTIN (EAN) : 4012799735168
Hersteller: MAICO
GRK R 28/2 D Radialgebläse
Artikelnummer: 0073.0516
Menge: 1,000 Stck

**10.994 GRK R 31 Radialgebläse Radialgebläse aus Kunststoff mit rundem Ausblas, Baugröße 310, Wechsel**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Wechselstrommotor :
Einphasen Wechselstrommotor.
Schutzklasse IP 55.
IE3 Motor.
Betriebsart S1 (Dauerbetrieb).
Die Temperatur im Ventilatormotor wird durch Kaltleiter
überwacht. Die Kaltleiter müssen an ein Auslösesystem
angeschlossen werden, das den Ventilator bei zu hohen
Temperaturen dauerhaft vom Netz trennt.
Elektrischer Anschluss :
Anschluss im Klemmkasten am Motor.
Technische Daten
Fördervolumen : 2.250 m3/h
Drehzahl : 1.440 1/min
Laufradtyp : radial
Drehzahlsteuerbar : -
Reversierbarkeit : -
Spannungsart : Wechselstrom
Bemessungsspannung : 230 V
Netzfrequenz : 50 Hz
Nennleistung : 240 W
INenn : 1,9 A
Schutzart : IP 55
Wärmeklasse : F
Polumschaltbar : -
Einbauort : Rohranschluss
Einbaulage : horizontal
Material Gehäuse : Kunststoff, Polyethylen
Material Laufrad : Kunststoff, Polyethylen
Farbe : hellgrau
Gewicht : 45 kg
Gewicht mit Verpackung : 68 kg
Baugröße : 310
Breite : 527 mm
Höhe : 640 mm
Tiefe : 560 mm
Breite mit Verpackung : 1.200 mm
Höhe mit Verpackung : 800 mm
Tiefe mit Verpackung : 790 mm
Fördermitteltemperatur bei IMax : -15  C bis 70  C
PTC DIN 44082 : M 100
Verpackungseinheit : 1 Stück
Sortiment : C
GTIN (EAN) : 4012799735106
Hersteller: MAICO
GRK R 31/4 E Radialgebläse
Artikelnummer: 0073.0510
Menge: 1,000 Stck

**10.995 GRK R 31 Radialgebläse Radialgebläse aus Kunststoff mit rundem Ausblas, Baugröße 310, Wechsel**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Wechselstrommotor :
Einphasen Wechselstrommotor.
Schutzklasse IP 55.
IE3 Motor.
Betriebsart S1 (Dauerbetrieb).
Die Temperatur im Ventilatormotor wird durch Kaltleiter
überwacht. Die Kaltleiter müssen an ein Auslösesystem
angeschlossen werden, das den Ventilator bei zu hohen
Temperaturen dauerhaft vom Netz trennt.
Elektrischer Anschluss :
Anschluss im Klemmkasten am Motor.
Technische Daten
Fördervolumen : 4.300 m3/h
Drehzahl : 2.880 1/min
Laufradtyp : radial
Drehzahlsteuerbar : -
Reversierbarkeit : -
Spannungsart : Wechselstrom
Bemessungsspannung : 230 V
Netzfrequenz : 50 Hz
Nennleistung : 1.500 W
INenn : 9,1 A
Schutzart : IP 55
Wärmeklasse : F
Polumschaltbar : -
Einbauort : Rohranschluss
Einbaulage : horizontal
Material Gehäuse : Kunststoff, Polyethylen
Material Laufrad : Kunststoff, Polyethylen
Farbe : hellgrau
Gewicht : 45 kg
Gewicht mit Verpackung : 68 kg
Baugröße : 310
Breite : 527 mm
Höhe : 640 mm
Tiefe : 560 mm
Breite mit Verpackung : 1.200 mm
Höhe mit Verpackung : 800 mm
Tiefe mit Verpackung : 790 mm
Fördermitteltemperatur bei IMax : -15  C bis 70  C
PTC DIN 44082 : M 100
Verpackungseinheit : 1 Stück
Sortiment : C
GTIN (EAN) : 4012799735090
Hersteller: MAICO
GRK R 31/2 E Radialgebläse
Artikelnummer: 0073.0509
Menge: 1,000 Stck

**10.996 GRK R 31 Radialgebläse Radialgebläse aus Kunststoff mit rundem Ausblas, Baugröße 310, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 1.400 m3/h
Drehzahl : 960 1/min
Laufradtyp : radial
Drehzahlsteuerbar : +
Reversierbarkeit : -
Spannungsart : Drehstrom
Bemessungsspannung : 400 V
Netzfrequenz : 50 Hz
Nennleistung : 180 W
INenn : 0,75 A
Schutzart : IP 55
Wärmeklasse : F
Polumschaltbar : -
Einbauort : Rohranschluss
Einbaulage : horizontal
Material Gehäuse : Kunststoff, Polyethylen
Material Laufrad : Kunststoff, Polyethylen
Farbe : hellgrau
Gewicht : 45 kg
Gewicht mit Verpackung : 68 kg
Baugröße : 310
Breite : 527 mm
Höhe : 640 mm
Tiefe : 560 mm
Breite mit Verpackung : 1.200 mm
Höhe mit Verpackung : 800 mm
Tiefe mit Verpackung : 790 mm
Fördermitteltemperatur bei IMax : -15  C bis 70  C
PTC DIN 44082 : M 100
Verpackungseinheit : 1 Stück
Sortiment : C
GTIN (EAN) : 4012799735205
Hersteller: MAICO
GRK R 31/6 D Radialgebläse
Artikelnummer: 0073.0520
Menge: 1,000 Stck

**10.997 GRK R 31 Radialgebläse Radialgebläse aus Kunststoff mit rundem Ausblas, Baugröße 310, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 2.250 m3/h
Drehzahl : 1.440 1/min
Laufradtyp : radial
Drehzahlsteuerbar : +
Reversierbarkeit : -
Spannungsart : Drehstrom
Bemessungsspannung : 400 V
Netzfrequenz : 50 Hz
Nennleistung : 250 W
INenn : 0,85 A
Schutzart : IP 55
Wärmeklasse : F
Polumschaltbar : -
Einbauort : Rohranschluss
Einbaulage : horizontal
Material Gehäuse : Kunststoff, Polyethylen
Material Laufrad : Kunststoff, Polyethylen
Farbe : hellgrau
Gewicht : 45 kg
Gewicht mit Verpackung : 68 kg
Baugröße : 310
Breite : 527 mm
Höhe : 640 mm
Tiefe : 560 mm
Breite mit Verpackung : 1.200 mm
Höhe mit Verpackung : 800 mm
Tiefe mit Verpackung : 790 mm
Fördermitteltemperatur bei IMax : -15  C bis 70  C
PTC DIN 44082 : M 100
Verpackungseinheit : 1 Stück
Sortiment : C
GTIN (EAN) : 4012799735199
Hersteller: MAICO
GRK R 31/4 D Radialgebläse
Artikelnummer: 0073.0519
Menge: 1,000 Stck

**10.998 GRK R 31 Radialgebläse Radialgebläse aus Kunststoff mit rundem Ausblas, Baugröße 310, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 4.300 m3/h
Drehzahl : 2.880 1/min
Laufradtyp : radial
Drehzahlsteuerbar : +
Reversierbarkeit : -
Spannungsart : Drehstrom
Bemessungsspannung : 400 V
Netzfrequenz : 50 Hz
Nennleistung : 1.500 W
INenn : 3 A
Schutzart : IP 55
Wärmeklasse : F
Polumschaltbar : -
Einbauort : Rohranschluss
Einbaulage : horizontal
Material Gehäuse : Kunststoff, Polyethylen
Material Laufrad : Kunststoff, Polyethylen
Farbe : hellgrau
Gewicht : 45 kg
Gewicht mit Verpackung : 68 kg
Baugröße : 310
Breite : 527 mm
Höhe : 640 mm
Tiefe : 560 mm
Breite mit Verpackung : 1.200 mm
Höhe mit Verpackung : 800 mm
Tiefe mit Verpackung : 790 mm
Fördermitteltemperatur bei IMax : -15  C bis 70  C
PTC DIN 44082 : M 100
Verpackungseinheit : 1 Stück
Sortiment : C
GTIN (EAN) : 4012799735182
Hersteller: MAICO
GRK R 31/2 D Radialgebläse
Artikelnummer: 0073.0518
Menge: 1,000 Stck

**10.999 GRK R 35 Radialgebläse Radialgebläse aus Kunststoff mit rundem Ausblas, Baugröße 350, Wechsel**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Wechselstrommotor :
Einphasen Wechselstrommotor.
Schutzklasse IP 55.
IE3 Motor.
Betriebsart S1 (Dauerbetrieb).
Die Temperatur im Ventilatormotor wird durch Kaltleiter
überwacht. Die Kaltleiter müssen an ein Auslösesystem
angeschlossen werden, das den Ventilator bei zu hohen
Temperaturen dauerhaft vom Netz trennt.
Elektrischer Anschluss :
Anschluss im Klemmkasten am Motor.
Technische Daten
Fördervolumen : 3.400 m3/h
Drehzahl : 1.440 1/min
Laufradtyp : radial
Drehzahlsteuerbar : -
Reversierbarkeit : -
Spannungsart : Wechselstrom
Bemessungsspannung : 230 V
Netzfrequenz : 50 Hz
Nennleistung : 370 W
INenn : 2,7 A
Schutzart : IP 55
Wärmeklasse : F
Polumschaltbar : -
Einbauort : Rohranschluss
Einbaulage : horizontal
Material Gehäuse : Kunststoff, Polyethylen
Material Laufrad : Kunststoff, Polyethylen
Farbe : hellgrau
Gewicht : 51 kg
Gewicht mit Verpackung : 70 kg
Baugröße : 350
Breite : 565 mm
Höhe : 710 mm
Tiefe : 600 mm
Breite mit Verpackung : 1.200 mm
Höhe mit Verpackung : 800 mm
Tiefe mit Verpackung : 870 mm
Fördermitteltemperatur bei IMax : -15  C bis 70  C
PTC DIN 44082 : M 100
Verpackungseinheit : 1 Stück
Sortiment : C
GTIN (EAN) : 4012799735113
Hersteller: MAICO
GRK R 35/4 E Radialgebläse
Artikelnummer: 0073.0511
Menge: 1,000 Stck

**10.1000 GRK R 35 Radialgebläse Radialgebläse aus Kunststoff mit rundem Ausblas, Baugröße 350, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 2.100 m3/h
Drehzahl : 960 1/min
Laufradtyp : radial
Drehzahlsteuerbar : +
Reversierbarkeit : -
Spannungsart : Drehstrom
Bemessungsspannung : 400 V
Netzfrequenz : 50 Hz
Nennleistung : 180 W
INenn : 0,75 A
Schutzart : IP 55
Wärmeklasse : F
Polumschaltbar : -
Einbauort : Rohranschluss
Einbaulage : horizontal
Material Gehäuse : Kunststoff, Polyethylen
Material Laufrad : Kunststoff, Polyethylen
Farbe : hellgrau
Gewicht : 51 kg
Gewicht mit Verpackung : 70 kg
Baugröße : 350
Breite : 565 mm
Höhe : 710 mm
Tiefe : 600 mm
Breite mit Verpackung : 1.200 mm
Höhe mit Verpackung : 800 mm
Tiefe mit Verpackung : 870 mm
Fördermitteltemperatur bei IMax : -15  C bis 70  C
PTC DIN 44082 : M 100
Verpackungseinheit : 1 Stück
Sortiment : C
GTIN (EAN) : 4012799735236
Hersteller: MAICO
GRK R 35/6 D Radialgebläse
Artikelnummer: 0073.0523
Menge: 1,000 Stck

**10.1001 GRK R 35 Radialgebläse Radialgebläse aus Kunststoff mit rundem Ausblas, Baugröße 350, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 3.400 m3/h
Drehzahl : 1.440 1/min
Laufradtyp : radial
Drehzahlsteuerbar : +
Reversierbarkeit : -
Spannungsart : Drehstrom
Bemessungsspannung : 400 V
Netzfrequenz : 50 Hz
Nennleistung : 370 W
INenn : 1,25 A
Schutzart : IP 55
Wärmeklasse : F
Polumschaltbar : -
Einbauort : Rohranschluss
Einbaulage : horizontal
Material Gehäuse : Kunststoff, Polyethylen
Material Laufrad : Kunststoff, Polyethylen
Farbe : hellgrau
Gewicht : 51 kg
Gewicht mit Verpackung : 70 kg
Baugröße : 350
Breite : 565 mm
Höhe : 710 mm
Tiefe : 600 mm
Breite mit Verpackung : 1.200 mm
Höhe mit Verpackung : 800 mm
Tiefe mit Verpackung : 870 mm
Fördermitteltemperatur bei IMax : -15  C bis 70  C
PTC DIN 44082 : M 100
Verpackungseinheit : 1 Stück
Sortiment : C
GTIN (EAN) : 4012799735229
Hersteller: MAICO
GRK R 35/4 D Radialgebläse
Artikelnummer: 0073.0522
Menge: 1,000 Stck

**10.1002 GRK R 35 Radialgebläse Radialgebläse aus Kunststoff mit rundem Ausblas, Baugröße 350, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 6.700 m3/h
Drehzahl : 2.880 1/min
Laufradtyp : radial
Drehzahlsteuerbar : +
Reversierbarkeit : -
Spannungsart : Drehstrom
Bemessungsspannung : 400 V
Netzfrequenz : 50 Hz
Nennleistung : 2.200 W
INenn : 4,3 A
Schutzart : IP 55
Wärmeklasse : F
Polumschaltbar : -
Einbauort : Rohranschluss
Einbaulage : horizontal
Material Gehäuse : Kunststoff, Polyethylen
Material Laufrad : Kunststoff, Polyethylen
Farbe : hellgrau
Gewicht : 51 kg
Gewicht mit Verpackung : 70 kg
Baugröße : 350
Breite : 565 mm
Höhe : 710 mm
Tiefe : 600 mm
Breite mit Verpackung : 1.200 mm
Höhe mit Verpackung : 800 mm
Tiefe mit Verpackung : 870 mm
Fördermitteltemperatur bei IMax : -15  C bis 70  C
PTC DIN 44082 : M 100
Verpackungseinheit : 1 Stück
Sortiment : C
GTIN (EAN) : 4012799735212
Hersteller: MAICO
GRK R 35/2 D Radialgebläse
Artikelnummer: 0073.0521
Menge: 1,000 Stck

**10.1003 GRK R 40 Radialgebläse Radialgebläse aus Kunststoff mit rundem Ausblas, Baugröße 400, Wechsel**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Wechselstrommotor :
Einphasen Wechselstrommotor.
Schutzklasse IP 55.
IE3 Motor.
Betriebsart S1 (Dauerbetrieb).
Die Temperatur im Ventilatormotor wird durch Kaltleiter
überwacht. Die Kaltleiter müssen an ein Auslösesystem
angeschlossen werden, das den Ventilator bei zu hohen
Temperaturen dauerhaft vom Netz trennt.
Elektrischer Anschluss :
Anschluss im Klemmkasten am Motor.
Technische Daten
Fördervolumen : 4.600 m3/h
Drehzahl : 1.440 1/min
Laufradtyp : radial
Drehzahlsteuerbar : -
Reversierbarkeit : -
Spannungsart : Wechselstrom
Bemessungsspannung : 230 V
Netzfrequenz : 50 Hz
Nennleistung : 550 W
INenn : 4,1 A
Schutzart : IP 55
Wärmeklasse : F
Polumschaltbar : -
Einbauort : Rohranschluss
Einbaulage : horizontal
Material Gehäuse : Kunststoff, Polyethylen
Material Laufrad : Kunststoff, Polyethylen
Farbe : hellgrau
Gewicht : 47 kg
Gewicht mit Verpackung : 74 kg
Baugröße : 400
Breite : 530 mm
Höhe : 780 mm
Tiefe : 675 mm
Breite mit Verpackung : 1.200 mm
Höhe mit Verpackung : 800 mm
Tiefe mit Verpackung : 940 mm
Fördermitteltemperatur bei IMax : -15  C bis 70  C
PTC DIN 44082 : M 100
Verpackungseinheit : 1 Stück
Sortiment : C
GTIN (EAN) : 4012799735120
Hersteller: MAICO
GRK R 40/4 E Radialgebläse
Artikelnummer: 0073.0512
Menge: 1,000 Stck

**10.1004 GRK R 40 Radialgebläse Radialgebläse aus Kunststoff mit rundem Ausblas, Baugröße 400, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 2.800 m3/h
Drehzahl : 960 1/min
Laufradtyp : radial
Drehzahlsteuerbar : +
Reversierbarkeit : -
Spannungsart : Drehstrom
Bemessungsspannung : 400 V
Netzfrequenz : 50 Hz
Nennleistung : 250 W
INenn : 1 A
Schutzart : IP 55
Wärmeklasse : F
Polumschaltbar : -
Einbauort : Rohranschluss
Einbaulage : horizontal
Material Gehäuse : Kunststoff, Polyethylen
Material Laufrad : Kunststoff, Polyethylen
Farbe : hellgrau
Gewicht : 47 kg
Gewicht mit Verpackung : 74 kg
Baugröße : 400
Breite : 530 mm
Höhe : 780 mm
Tiefe : 675 mm
Breite mit Verpackung : 1.200 mm
Höhe mit Verpackung : 800 mm
Tiefe mit Verpackung : 940 mm
Fördermitteltemperatur bei IMax : -15  C bis 70  C
PTC DIN 44082 : M 100
Verpackungseinheit : 1 Stück
Sortiment : C
GTIN (EAN) : 4012799735250
Hersteller: MAICO
GRK R 40/6 D Radialgebläse
Artikelnummer: 0073.0525
Menge: 1,000 Stck

**10.1005 GRK R 40 Radialgebläse Radialgebläse aus Kunststoff mit rundem Ausblas, Baugröße 400, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 4.600 m3/h
Drehzahl : 1.440 1/min
Laufradtyp : radial
Drehzahlsteuerbar : +
Reversierbarkeit : -
Spannungsart : Drehstrom
Bemessungsspannung : 400 V
Netzfrequenz : 50 Hz
Nennleistung : 550 W
INenn : 1,6 A
Schutzart : IP 55
Wärmeklasse : F
Polumschaltbar : -
Einbauort : Rohranschluss
Einbaulage : horizontal
Material Gehäuse : Kunststoff, Polyethylen
Material Laufrad : Kunststoff, Polyethylen
Farbe : hellgrau
Gewicht : 47 kg
Gewicht mit Verpackung : 74 kg
Baugröße : 400
Breite : 530 mm
Höhe : 780 mm
Tiefe : 675 mm
Breite mit Verpackung : 1.200 mm
Höhe mit Verpackung : 800 mm
Tiefe mit Verpackung : 940 mm
Fördermitteltemperatur bei IMax : -15  C bis 70  C
PTC DIN 44082 : M 100
Verpackungseinheit : 1 Stück
Sortiment : C
GTIN (EAN) : 4012799735243
Hersteller: MAICO
GRK R 40/4 D Radialgebläse
Artikelnummer: 0073.0524
Menge: 1,000 Stck

**10.1006 GRK R 45 Radialgebläse Radialgebläse aus Kunststoff mit rundem Ausblas, Baugröße 450, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 3.800 m3/h
Drehzahl : 960 1/min
Laufradtyp : radial
Drehzahlsteuerbar : +
Reversierbarkeit : -
Spannungsart : Drehstrom
Bemessungsspannung : 400 V
Netzfrequenz : 50 Hz
Nennleistung : 370 W
INenn : 1,4 A
Schutzart : IP 55
Wärmeklasse : F
Polumschaltbar : -
Einbauort : Rohranschluss
Einbaulage : horizontal
Material Gehäuse : Kunststoff, Polyethylen
Material Laufrad : Kunststoff, Polyethylen
Farbe : hellgrau
Gewicht : 61 kg
Gewicht mit Verpackung : 84 kg
Baugröße : 450
Breite : 614 mm
Höhe : 870 mm
Tiefe : 750 mm
Breite mit Verpackung : 800 mm
Höhe mit Verpackung : 1.200 mm
Tiefe mit Verpackung : 1.030 mm
Fördermitteltemperatur bei IMax : -15  C bis 70  C
PTC DIN 44082 : M 100
Verpackungseinheit : 1 Stück
Sortiment : C
GTIN (EAN) : 4012799735274
Hersteller: MAICO
GRK R 45/6 D Radialgebläse
Artikelnummer: 0073.0527
Menge: 1,000 Stck

**10.1007 GRK R 45 Radialgebläse Radialgebläse aus Kunststoff mit rundem Ausblas, Baugröße 450, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 6.000 m3/h
Drehzahl : 1.440 1/min
Laufradtyp : radial
Drehzahlsteuerbar : +
Reversierbarkeit : -
Spannungsart : Drehstrom
Bemessungsspannung : 400 V
Netzfrequenz : 50 Hz
Nennleistung : 1.100 W
INenn : 2,5 A
Schutzart : IP 55
Wärmeklasse : F
Polumschaltbar : -
Einbauort : Rohranschluss
Einbaulage : horizontal
Material Gehäuse : Kunststoff, Polyethylen
Material Laufrad : Kunststoff, Polyethylen
Farbe : hellgrau
Gewicht : 61 kg
Gewicht mit Verpackung : 84 kg
Baugröße : 450
Breite : 614 mm
Höhe : 870 mm
Tiefe : 750 mm
Breite mit Verpackung : 800 mm
Höhe mit Verpackung : 1.200 mm
Tiefe mit Verpackung : 1.030 mm
Fördermitteltemperatur bei IMax : -15  C bis 70  C
PTC DIN 44082 : M 100
Verpackungseinheit : 1 Stück
Sortiment : C
GTIN (EAN) : 4012799735267
Hersteller: MAICO
GRK R 45/4 D Radialgebläse
Artikelnummer: 0073.0526
Menge: 1,000 Stck

**10.1008 GRK R 50 Radialgebläse Radialgebläse aus Kunststoff mit rundem Ausblas, Baugröße 500, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 5.600 m3/h
Drehzahl : 960 1/min
Laufradtyp : radial
Drehzahlsteuerbar : +
Reversierbarkeit : -
Spannungsart : Drehstrom
Bemessungsspannung : 400 V
Netzfrequenz : 50 Hz
Nennleistung : 550 W
INenn : 1,8 A
Schutzart : IP 55
Wärmeklasse : F
Polumschaltbar : -
Einbauort : Rohranschluss
Einbaulage : horizontal
Material Gehäuse : Kunststoff, Polyethylen
Material Laufrad : Kunststoff, Polyethylen
Farbe : hellgrau
Gewicht : 77 kg
Gewicht mit Verpackung : 100 kg
Baugröße : 500
Breite : 730 mm
Höhe : 955 mm
Tiefe : 840 mm
Breite mit Verpackung : 800 mm
Höhe mit Verpackung : 1.200 mm
Tiefe mit Verpackung : 840 mm
Fördermitteltemperatur bei IMax : -15  C bis 70  C
PTC DIN 44081 : M 100
Verpackungseinheit : 1 Stück
Sortiment : C
GTIN (EAN) : 4012799735298
Hersteller: MAICO
GRK R 50/6 D Radialgebläse
Artikelnummer: 0073.0529
Menge: 1,000 Stck

**10.1009 GRK R 50 Radialgebläse Radialgebläse aus Kunststoff mit rundem Ausblas, Baugröße 500, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 9.000 m3/h
Drehzahl : 1.440 1/min
Laufradtyp : radial
Drehzahlsteuerbar : +
Reversierbarkeit : -
Spannungsart : Drehstrom
Bemessungsspannung : 400 V
Netzfrequenz : 50 Hz
Nennleistung : 2.200 W
INenn : 4,6 A
Schutzart : IP 55
Wärmeklasse : F
Polumschaltbar : -
Einbauort : Rohranschluss
Einbaulage : horizontal
Material Gehäuse : Kunststoff, Polyethylen
Material Laufrad : Kunststoff, Polyethylen
Farbe : hellgrau
Gewicht : 77 kg
Gewicht mit Verpackung : 100 kg
Baugröße : 500
Breite : 730 mm
Höhe : 955 mm
Tiefe : 840 mm
Breite mit Verpackung : 800 mm
Höhe mit Verpackung : 1.200 mm
Tiefe mit Verpackung : 840 mm
Fördermitteltemperatur bei IMax : -15  C bis 70  C
PTC DIN 44081 : M 100
Verpackungseinheit : 1 Stück
Sortiment : C
GTIN (EAN) : 4012799735281
Hersteller: MAICO
GRK R 50/4 D Radialgebläse
Artikelnummer: 0073.0528
Menge: 1,000 Stck

**10.1010 GRK R 56 Radialgebläse Radialgebläse aus Kunststoff mit rundem Ausblas, Baugröße 560, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 8.000 m3/h
Drehzahl : 960 1/min
Laufradtyp : radial
Drehzahlsteuerbar : +
Reversierbarkeit : -
Spannungsart : Drehstrom
Bemessungsspannung : 400 V
Netzfrequenz : 50 Hz
Nennleistung : 1.500 W
INenn : 2,84 A
Schutzart : IP 55
Wärmeklasse : F
Polumschaltbar : -
Einbauort : Rohranschluss
Einbaulage : horizontal
Material Gehäuse : Kunststoff, Polyethylen
Material Laufrad : Kunststoff, Polyethylen
Farbe : hellgrau
Gewicht : 120 kg
Gewicht mit Verpackung : 143 kg
Baugröße : 560
Breite : 760 mm
Höhe : 1.045 mm
Tiefe : 930 mm
Breite mit Verpackung : 800 mm
Höhe mit Verpackung : 1.200 mm
Tiefe mit Verpackung : 930 mm
Fördermitteltemperatur bei IMax : -15  C bis 70  C
PTC DIN 44081 : M 100
Verpackungseinheit : 1 Stück
Sortiment : C
GTIN (EAN) : 4012799735311
Hersteller: MAICO
GRK R 56/6 D Radialgebläse
Artikelnummer: 0073.0531
Menge: 1,000 Stck

**10.1011 GRK R 56 Radialgebläse Radialgebläse aus Kunststoff mit rundem Ausblas, Baugröße 560, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 12.500 m3/h
Drehzahl : 1.440 1/min
Laufradtyp : radial
Drehzahlsteuerbar : +
Reversierbarkeit : -
Spannungsart : Drehstrom
Bemessungsspannung : 400 V
Netzfrequenz : 50 Hz
Nennleistung : 4.000 W
INenn : 8,1 A
Schutzart : IP 55
Wärmeklasse : F
Polumschaltbar : -
Einbauort : Rohranschluss
Einbaulage : horizontal
Material Gehäuse : Kunststoff, Polyethylen
Material Laufrad : Kunststoff, Polyethylen
Farbe : hellgrau
Gewicht : 120 kg
Gewicht mit Verpackung : 143 kg
Baugröße : 560
Breite : 760 mm
Höhe : 1.045 mm
Tiefe : 930 mm
Breite mit Verpackung : 800 mm
Höhe mit Verpackung : 1.200 mm
Tiefe mit Verpackung : 930 mm
Fördermitteltemperatur bei IMax : -15  C bis 70  C
PTC DIN 44081 : M 100
Verpackungseinheit : 1 Stück
Sortiment : C
GTIN (EAN) : 4012799735304
Hersteller: MAICO
GRK R 56/4 D Radialgebläse
Artikelnummer: 0073.0530
Menge: 1,000 Stck

**10.1012 GRK R 63 Radialgebläse Radialgebläse aus Kunststoff mit rundem Ausblas, Baugröße 630, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 11.000 m3/h
Drehzahl : 960 1/min
Laufradtyp : radial
Drehzahlsteuerbar : +
Reversierbarkeit : -
Spannungsart : Drehstrom
Bemessungsspannung : 400 V
Netzfrequenz : 50 Hz
Nennleistung : 2.200 W
INenn : 5 A
Schutzart : IP 55
Wärmeklasse : F
Polumschaltbar : -
Einbauort : Rohranschluss
Einbaulage : horizontal
Material Gehäuse : Kunststoff, Polyethylen
Material Laufrad : Kunststoff, Polyethylen
Farbe : hellgrau
Gewicht : 131 kg
Gewicht mit Verpackung : 154 kg
Baugröße : 630
Breite : 887 mm
Höhe : 1.200 mm
Tiefe : 1.110 mm
Breite mit Verpackung : 1.000 mm
Höhe mit Verpackung : 1.460 mm
Tiefe mit Verpackung : 1.200 mm
Fördermitteltemperatur bei IMax : -15  C bis 70  C
PTC DIN 44081 : M 100
Verpackungseinheit : 1 Stück
Sortiment : C
GTIN (EAN) : 4012799735335
Hersteller: MAICO
GRK R 63/6 D Radialgebläse
Artikelnummer: 0073.0533
Menge: 1,000 Stck

**10.1013 GRK R 63 Radialgebläse Radialgebläse aus Kunststoff mit rundem Ausblas, Baugröße 630, Drehstr**
Merkmale:
Radialgebläse mit Spiralgehäuse aus Kunststoff
Polyethylen.
Druckstarker Ventilator für industrielle Anwendungen.
Geeignet zur Förderung von korrosiven und säurehaltigen
Medien.
Zur einfachen und direkten Montage an einem Rohrsystem.
Geringer Geräuschpegel und hoher Wirkungsgrad.
Der Motor befindet sich außerhalb des Luftstroms.
Geeignet für Temperaturbereiche von -15  C bis +70  C.
Radiallaufräder mit rückwärtsgekrümmten Schaufeln aus
Polypropylen.
Standardausrichtung für Gehäuse LG 270 .
Das Gehäuse ist bei Bedarf in 45  Schritten bestellbar.
Der Motorsockel aus epoxidbeschichtetem Stahlblech, zur
Befestigung des Ventilators, ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmkasten am Motor.
Technische Daten
Fördervolumen : 17.500 m3/h
Drehzahl : 1.440 1/min
Laufradtyp : radial
Drehzahlsteuerbar : +
Reversierbarkeit : -
Spannungsart : Drehstrom
Bemessungsspannung : 400 V
Netzfrequenz : 50 Hz
Nennleistung : 5.500 W
INenn : 10,4 A
Schutzart : IP 55
Wärmeklasse : F
Polumschaltbar : -
Einbauort : Rohranschluss
Einbaulage : horizontal
Material Gehäuse : Kunststoff, Polyethylen
Material Laufrad : Kunststoff, Polyethylen
Farbe : hellgrau
Gewicht : 131 kg
Gewicht mit Verpackung : 154 kg
Baugröße : 630
Breite : 887 mm
Höhe : 1.200 mm
Tiefe : 1.110 mm
Breite mit Verpackung : 1.000 mm
Höhe mit Verpackung : 1.460 mm
Tiefe mit Verpackung : 1.200 mm
Fördermitteltemperatur bei IMax : -15  C bis 70  C
PTC DIN 44081 : M 100
Verpackungseinheit : 1 Stück
Sortiment : C
GTIN (EAN) : 4012799735328
Hersteller: MAICO
GRK R 63/4 D Radialgebläse
Artikelnummer: 0073.0532
Menge: 1,000 Stck

**10.1014 GRM ES 1 Radialgebläse Radialgebläse Metall mit Edelstahlgehäuse, Baugröße 100, Wechselstrom**
Merkmale :
Radialgebläse mit Edelstahlgehäuse (AISI 304, V2A).
Druckstarker Ventilator für industrielle Anwendungen.
Geeignet zur Förderung von korrosiven und säurehaltigen
Medien.
Zur einfachen und direkten Montage an einem Rohrsystem.
Der Motor befindet sich außerhalb des Luftstroms.
Gehäuse gegen Witterungseinflüsse geschützt.
Für Temperaturbereiche von - 20  C bis + 80  C.
Radiallaufräder mit vorwärtsgekrümmten Schaufeln aus
Edelstahl.
Standardausrichtung für Gehäuse LG 270 .
Das Gehäuse ist bei Bedarf in 45  Schritten bestellbar.
Der Ansaugflansch aus Edelstahl ist im Lieferumfang
enthalten.
Wechselstrommotor :
Einphasen Wechselstrommotor.
Schutzklasse IP 55.
IE3 Motor.
Betriebsart S1 (Dauerbetrieb).
Die Temperatur im Ventilatormotor wird durch Kaltleiter
überwacht. Die Kaltleiter müssen an ein Auslösesystem
angeschlossen werden, das den Ventilator bei zu hohen
Temperaturen dauerhaft vom Netz trennt.
Elektrischer Anschluss :
Anschluss im Klemmenkasten am Motor.
Technische Daten
Fördervolumen : 390 m3/h
Drehzahl : 2.880 1/min
Laufradtyp : radial
Drehzahlsteuerbar : -
Reversierbarkeit : -
Spannungsart : Wechselstrom
Bemessungsspannung : 230 V
Netzfrequenz : 50 Hz
Nennleistung : 120 W
INenn : 0,85 A
Schutzart : IP 55
Wärmeklasse : F
Polumschaltbar : -
Einbauort : Rohranschluss
Einbaulage : horizontal
Material Gehäuse : Edelstahl
Material Laufrad : Edelstahl
Farbe : silber
Gewicht : 4 kg
Gewicht mit Verpackung : 4,5 kg
Baugröße : 100
Breite : 220 mm
Höhe : 229 mm
Tiefe : 198 mm
Breite mit Verpackung : 315 mm
Höhe mit Verpackung : 300 mm
Tiefe mit Verpackung : 240 mm
Fördermitteltemperatur bei IMax : -20  C bis 80  C
PTC DIN 44082 : M 100
Verpackungseinheit : 1 Stück
Sortiment : C
GTIN (EAN) : 4012799733164
Hersteller: MAICO
GRM ES 10/2 E Radialgebläse
Artikelnummer: 0073.0316
Menge: 1,000 Stck

**10.1015 GRM ES 1 Radialgebläse Radialgebläse Metall mit Edelstahlgehäuse, Baugröße 100, Drehstrom**
Merkmale :
Radialgebläse mit Edelstahlgehäuse (AISI 304, V2A).
Druckstarker Ventilator für industrielle Anwendungen.
Geeignet zur Förderung von korrosiven und säurehaltigen
Medien.
Zur einfachen und direkten Montage an einem Rohrsystem.
Der Motor befindet sich außerhalb des Luftstroms.
Gehäuse gegen Witterungseinflüsse geschützt.
Für Temperaturbereiche von - 20  C bis + 80  C.
Radiallaufräder mit vorwärtsgekrümmten Schaufeln aus
Edelstahl.
Standardausrichtung für Gehäuse LG 270 .
Das Gehäuse ist bei Bedarf in 45  Schritten bestellbar.
Der Ansaugflansch aus Edelstahl ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 390 m3/h
Drehzahl : 2.880 1/min
Laufradtyp : radial
Drehzahlsteuerbar : +
Reversierbarkeit : -
Spannungsart : Drehstrom
Bemessungsspannung : 400 V
Netzfrequenz : 50 Hz
Nennleistung : 90 W
INenn : 0,35 A
Schutzart : IP 55
Wärmeklasse : F
Polumschaltbar : -
Einbauort : Rohranschluss
Einbaulage : horizontal
Material Gehäuse : Edelstahl
Material Laufrad : Edelstahl
Farbe : silber
Gewicht : 4 kg
Gewicht mit Verpackung : 4,5 kg
Baugröße : 100
Breite : 220 mm
Höhe : 229 mm
Tiefe : 198 mm
Breite mit Verpackung : 315 mm
Höhe mit Verpackung : 300 mm
Tiefe mit Verpackung : 240 mm
Fördermitteltemperatur bei IMax : -20  C bis 80  C
PTC DIN 44082 : M 100
Verpackungseinheit : 1 Stück
Sortiment : C
GTIN (EAN) : 4012799733201
Hersteller: MAICO
GRM ES 10/2 D Radialgebläse
Artikelnummer: 0073.0320
Menge: 1,000 Stck

**10.1016 GRM ES 1 Radialgebläse Radialgebläse Metall mit Edelstahlgehäuse, Baugröße 120, Wechselstrom**
Merkmale :
Radialgebläse mit Edelstahlgehäuse (AISI 304, V2A).
Druckstarker Ventilator für industrielle Anwendungen.
Geeignet zur Förderung von korrosiven und säurehaltigen
Medien.
Zur einfachen und direkten Montage an einem Rohrsystem.
Der Motor befindet sich außerhalb des Luftstroms.
Gehäuse gegen Witterungseinflüsse geschützt.
Für Temperaturbereiche von - 20  C bis + 80  C.
Radiallaufräder mit vorwärtsgekrümmten Schaufeln aus
Edelstahl.
Standardausrichtung für Gehäuse LG 270 .
Das Gehäuse ist bei Bedarf in 45  Schritten bestellbar.
Der Ansaugflansch aus Edelstahl ist im Lieferumfang
enthalten.
Wechselstrommotor :
Einphasen Wechselstrommotor.
Schutzklasse IP 55.
IE3 Motor.
Betriebsart S1 (Dauerbetrieb).
Die Temperatur im Ventilatormotor wird durch Kaltleiter
überwacht. Die Kaltleiter müssen an ein Auslösesystem
angeschlossen werden, das den Ventilator bei zu hohen
Temperaturen dauerhaft vom Netz trennt.
Elektrischer Anschluss :
Anschluss im Klemmenkasten am Motor.
Technische Daten
Fördervolumen : 850 m3/h
Drehzahl : 2.880 1/min
Laufradtyp : radial
Drehzahlsteuerbar : -
Reversierbarkeit : -
Spannungsart : Wechselstrom
Bemessungsspannung : 230 V
Netzfrequenz : 50 Hz
Nennleistung : 370 W
INenn : 2,2 A
Schutzart : IP 55
Wärmeklasse : F
Polumschaltbar : -
Einbauort : Rohranschluss
Einbaulage : horizontal
Material Gehäuse : Edelstahl
Material Laufrad : Edelstahl
Farbe : silber
Gewicht : 7 kg
Gewicht mit Verpackung : 7,5 kg
Baugröße : 120
Breite : 300 mm
Höhe : 274 mm
Tiefe : 246 mm
Breite mit Verpackung : 315 mm
Höhe mit Verpackung : 300 mm
Tiefe mit Verpackung : 250 mm
Fördermitteltemperatur bei IMax : -20  C bis 80  C
PTC DIN 44082 : M 100
Verpackungseinheit : 1 Stück
Sortiment : C
GTIN (EAN) : 4012799733171
Hersteller: MAICO
GRM ES 12/2 E Radialgebläse
Artikelnummer: 0073.0317
Menge: 1,000 Stck

**10.1017 GRM ES 1 Radialgebläse Radialgebläse Metall mit Edelstahlgehäuse, Baugröße 120, Drehstrom**
Merkmale :
Radialgebläse mit Edelstahlgehäuse (AISI 304, V2A).
Druckstarker Ventilator für industrielle Anwendungen.
Geeignet zur Förderung von korrosiven und säurehaltigen
Medien.
Zur einfachen und direkten Montage an einem Rohrsystem.
Der Motor befindet sich außerhalb des Luftstroms.
Gehäuse gegen Witterungseinflüsse geschützt.
Für Temperaturbereiche von - 20  C bis + 80  C.
Radiallaufräder mit vorwärtsgekrümmten Schaufeln aus
Edelstahl.
Standardausrichtung für Gehäuse LG 270 .
Das Gehäuse ist bei Bedarf in 45  Schritten bestellbar.
Der Ansaugflansch aus Edelstahl ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 850 m3/h
Drehzahl : 2.880 1/min
Laufradtyp : radial
Drehzahlsteuerbar : +
Reversierbarkeit : -
Spannungsart : Drehstrom
Bemessungsspannung : 400 V
Netzfrequenz : 50 Hz
Nennleistung : 250 W
INenn : 0,65 A
Schutzart : IP 55
Wärmeklasse : F
Polumschaltbar : -
Einbauort : Rohranschluss
Einbaulage : horizontal
Material Gehäuse : Edelstahl
Material Laufrad : Edelstahl
Farbe : silber
Gewicht : 7 kg
Gewicht mit Verpackung : 7,5 kg
Baugröße : 120
Breite : 300 mm
Höhe : 274 mm
Tiefe : 246 mm
Breite mit Verpackung : 315 mm
Höhe mit Verpackung : 300 mm
Tiefe mit Verpackung : 250 mm
Fördermitteltemperatur bei IMax : -20  C bis 80  C
PTC DIN 44082 : M 100
Verpackungseinheit : 1 Stück
Sortiment : C
GTIN (EAN) : 4012799733218
Hersteller: MAICO
GRM ES 12/2 D Radialgebläse
Artikelnummer: 0073.0321
Menge: 1,000 Stck

**10.1018 GRM ES 1 Radialgebläse Radialgebläse Metall mit Edelstahlgehäuse, Baugröße 140, Wechselstrom**
Merkmale :
Radialgebläse mit Edelstahlgehäuse (AISI 304, V2A).
Druckstarker Ventilator für industrielle Anwendungen.
Geeignet zur Förderung von korrosiven und säurehaltigen
Medien.
Zur einfachen und direkten Montage an einem Rohrsystem.
Der Motor befindet sich außerhalb des Luftstroms.
Gehäuse gegen Witterungseinflüsse geschützt.
Für Temperaturbereiche von - 20  C bis + 80  C.
Radiallaufräder mit vorwärtsgekrümmten Schaufeln aus
Edelstahl.
Standardausrichtung für Gehäuse LG 270 .
Das Gehäuse ist bei Bedarf in 45  Schritten bestellbar.
Der Ansaugflansch aus Edelstahl ist im Lieferumfang
enthalten.
Wechselstrommotor :
Einphasen Wechselstrommotor.
Schutzklasse IP 55.
IE3 Motor.
Betriebsart S1 (Dauerbetrieb).
Die Temperatur im Ventilatormotor wird durch Kaltleiter
überwacht. Die Kaltleiter müssen an ein Auslösesystem
angeschlossen werden, das den Ventilator bei zu hohen
Temperaturen dauerhaft vom Netz trennt.
Elektrischer Anschluss :
Anschluss im Klemmenkasten am Motor.
Technische Daten
Fördervolumen : 1.268 m3/h
Drehzahl : 2.880 1/min
Laufradtyp : radial
Drehzahlsteuerbar : -
Reversierbarkeit : -
Spannungsart : Wechselstrom
Bemessungsspannung : 230 V
Netzfrequenz : 50 Hz
Nennleistung : 370 W
INenn : 2,2 A
Schutzart : IP 55
Wärmeklasse : F
Polumschaltbar : -
Einbauort : Rohranschluss
Einbaulage : horizontal
Material Gehäuse : Edelstahl
Material Laufrad : Edelstahl
Farbe : silber
Gewicht : 10 kg
Gewicht mit Verpackung : 10,6 kg
Baugröße : 140
Breite : 350 mm
Höhe : 320 mm
Tiefe : 284 mm
Breite mit Verpackung : 400 mm
Höhe mit Verpackung : 335 mm
Tiefe mit Verpackung : 290 mm
Fördermitteltemperatur bei IMax : -20  C bis 80  C
PTC DIN 44082 : M 100
Verpackungseinheit : 1 Stück
Sortiment : C
GTIN (EAN) : 4012799733188
Hersteller: MAICO
GRM ES 14/2 E Radialgebläse
Artikelnummer: 0073.0318
Menge: 1,000 Stck

**10.1019 GRM ES 1 Radialgebläse Radialgebläse Metall mit Edelstahlgehäuse, Baugröße 140, Drehstrom**
Merkmale :
Radialgebläse mit Edelstahlgehäuse (AISI 304, V2A).
Druckstarker Ventilator für industrielle Anwendungen.
Geeignet zur Förderung von korrosiven und säurehaltigen
Medien.
Zur einfachen und direkten Montage an einem Rohrsystem.
Der Motor befindet sich außerhalb des Luftstroms.
Gehäuse gegen Witterungseinflüsse geschützt.
Für Temperaturbereiche von - 20  C bis + 80  C.
Radiallaufräder mit vorwärtsgekrümmten Schaufeln aus
Edelstahl.
Standardausrichtung für Gehäuse LG 270 .
Das Gehäuse ist bei Bedarf in 45  Schritten bestellbar.
Der Ansaugflansch aus Edelstahl ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 1.268 m3/h
Drehzahl : 2.880 1/min
Laufradtyp : radial
Drehzahlsteuerbar : +
Reversierbarkeit : -
Spannungsart : Drehstrom
Bemessungsspannung : 400 V
Netzfrequenz : 50 Hz
Nennleistung : 370 W
INenn : 1 A
Schutzart : IP 55
Wärmeklasse : F
Polumschaltbar : -
Einbauort : Rohranschluss
Einbaulage : horizontal
Material Gehäuse : Edelstahl
Material Laufrad : Edelstahl
Farbe : silber
Gewicht : 10 kg
Gewicht mit Verpackung : 10,6 kg
Baugröße : 140
Breite : 350 mm
Höhe : 320 mm
Tiefe : 284 mm
Breite mit Verpackung : 400 mm
Höhe mit Verpackung : 335 mm
Tiefe mit Verpackung : 290 mm
Fördermitteltemperatur bei IMax : -20  C bis 80  C
PTC DIN 44082 : M 100
Verpackungseinheit : 1 Stück
Sortiment : C
GTIN (EAN) : 4012799733225
Hersteller: MAICO
GRM ES 14/2 D Radialgebläse
Artikelnummer: 0073.0322
Menge: 1,000 Stck

**10.1020 GRM ES 1 Radialgebläse Radialgebläse Metall mit Edelstahlgehäuse, Baugröße 160, Wechselstrom**
Merkmale :
Radialgebläse mit Edelstahlgehäuse (AISI 304, V2A).
Druckstarker Ventilator für industrielle Anwendungen.
Geeignet zur Förderung von korrosiven und säurehaltigen
Medien.
Zur einfachen und direkten Montage an einem Rohrsystem.
Der Motor befindet sich außerhalb des Luftstroms.
Gehäuse gegen Witterungseinflüsse geschützt.
Für Temperaturbereiche von - 20  C bis + 80  C.
Radiallaufräder mit vorwärtsgekrümmten Schaufeln aus
Edelstahl.
Standardausrichtung für Gehäuse LG 270 .
Das Gehäuse ist bei Bedarf in 45  Schritten bestellbar.
Der Ansaugflansch aus Edelstahl ist im Lieferumfang
enthalten.
Wechselstrommotor :
Einphasen Wechselstrommotor.
Schutzklasse IP 55.
IE3 Motor.
Betriebsart S1 (Dauerbetrieb).
Die Temperatur im Ventilatormotor wird durch Kaltleiter
überwacht. Die Kaltleiter müssen an ein Auslösesystem
angeschlossen werden, das den Ventilator bei zu hohen
Temperaturen dauerhaft vom Netz trennt.
Elektrischer Anschluss :
Anschluss im Klemmenkasten am Motor.
Technische Daten
Fördervolumen : 2.318 m3/h
Drehzahl : 2.880 1/min
Laufradtyp : radial
Drehzahlsteuerbar : -
Reversierbarkeit : -
Spannungsart : Wechselstrom
Bemessungsspannung : 230 V
Netzfrequenz : 50 Hz
Nennleistung : 750 W
INenn : 4,2 A
Schutzart : IP 55
Wärmeklasse : F
Polumschaltbar : -
Einbauort : Rohranschluss
Einbaulage : horizontal
Material Gehäuse : Edelstahl
Material Laufrad : Edelstahl
Farbe : silber
Gewicht : 17 kg
Gewicht mit Verpackung : 18 kg
Baugröße : 160
Breite : 390 mm
Höhe : 355 mm
Tiefe : 318 mm
Breite mit Verpackung : 520 mm
Höhe mit Verpackung : 480 mm
Tiefe mit Verpackung : 440 mm
Fördermitteltemperatur bei IMax : -20  C bis 80  C
PTC DIN 44082 : M 100
Verpackungseinheit : 1 Stück
Sortiment : C
GTIN (EAN) : 4012799733195
Hersteller: MAICO
GRM ES 16/2 E Radialgebläse
Artikelnummer: 0073.0319
Menge: 1,000 Stck

**10.1021 GRM ES 1 Radialgebläse Radialgebläse Metall mit Edelstahlgehäuse, Baugröße 160, Drehstrom**
Merkmale :
Radialgebläse mit Edelstahlgehäuse (AISI 304, V2A).
Druckstarker Ventilator für industrielle Anwendungen.
Geeignet zur Förderung von korrosiven und säurehaltigen
Medien.
Zur einfachen und direkten Montage an einem Rohrsystem.
Der Motor befindet sich außerhalb des Luftstroms.
Gehäuse gegen Witterungseinflüsse geschützt.
Für Temperaturbereiche von - 20  C bis + 80  C.
Radiallaufräder mit vorwärtsgekrümmten Schaufeln aus
Edelstahl.
Standardausrichtung für Gehäuse LG 270 .
Das Gehäuse ist bei Bedarf in 45  Schritten bestellbar.
Der Ansaugflansch aus Edelstahl ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 2.318 m3/h
Drehzahl : 2.880 1/min
Laufradtyp : radial
Drehzahlsteuerbar : +
Reversierbarkeit : -
Spannungsart : Drehstrom
Bemessungsspannung : 400 V
Netzfrequenz : 50 Hz
Nennleistung : 750 W
INenn : 1,7 A
Schutzart : IP 55
Wärmeklasse : F
Polumschaltbar : -
Einbauort : Rohranschluss
Einbaulage : horizontal
Material Gehäuse : Edelstahl
Material Laufrad : Edelstahl
Farbe : silber
Gewicht : 17 kg
Gewicht mit Verpackung : 18 kg
Baugröße : 160
Breite : 390 mm
Höhe : 355 mm
Tiefe : 318 mm
Breite mit Verpackung : 520 mm
Höhe mit Verpackung : 480 mm
Tiefe mit Verpackung : 440 mm
Fördermitteltemperatur bei IMax : -20  C bis 80  C
PTC DIN 44082 : M 100
Verpackungseinheit : 1 Stück
Sortiment : C
GTIN (EAN) : 4012799733232
Hersteller: MAICO
GRM ES 16/2 D Radialgebläse
Artikelnummer: 0073.0323
Menge: 1,000 Stck

**10.1022 GRM ES 1 Radialgebläse Radialgebläse Metall mit Edelstahlgehäuse, Baugröße 180, Drehstrom**
Merkmale :
Radialgebläse mit Edelstahlgehäuse (AISI 304, V2A).
Druckstarker Ventilator für industrielle Anwendungen.
Geeignet zur Förderung von korrosiven und säurehaltigen
Medien.
Zur einfachen und direkten Montage an einem Rohrsystem.
Der Motor befindet sich außerhalb des Luftstroms.
Gehäuse gegen Witterungseinflüsse geschützt.
Für Temperaturbereiche von - 20  C bis + 80  C.
Radiallaufräder mit vorwärtsgekrümmten Schaufeln aus
Edelstahl.
Standardausrichtung für Gehäuse LG 270 .
Das Gehäuse ist bei Bedarf in 45  Schritten bestellbar.
Der Ansaugflansch aus Edelstahl ist im Lieferumfang
enthalten.
Drehstrommotor :
Dreiphasen Drehstrommotor.
Schutzklasse IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 2.490 m3/h
Drehzahl : 2.880 1/min
Laufradtyp : radial
Drehzahlsteuerbar : +
Reversierbarkeit : -
Spannungsart : Drehstrom
Bemessungsspannung : 400 V
Netzfrequenz : 50 Hz
Nennleistung : 1.100 W
INenn : 2,5 A
Schutzart : IP 55
Wärmeklasse : F
Polumschaltbar : -
Einbauort : Rohranschluss
Einbaulage : horizontal
Material Gehäuse : Edelstahl
Material Laufrad : Edelstahl
Farbe : silber
Gewicht : 20 kg
Gewicht mit Verpackung : 21 kg
Baugröße : 180
Breite : 400 mm
Höhe : 398 mm
Tiefe : 356 mm
Breite mit Verpackung : 520 mm
Höhe mit Verpackung : 480 mm
Tiefe mit Verpackung : 440 mm
Fördermitteltemperatur bei IMax : -20  C bis 80  C
PTC DIN 44082 : M 100
Verpackungseinheit : 1 Stück
Sortiment : C
GTIN (EAN) : 4012799733249
Hersteller: MAICO
GRM ES 18/2 D Radialgebläse
Artikelnummer: 0073.0324
Menge: 1,000 Stck

**10.1023 GRM HT 1 Radialgebläse Radialgebläse Metall für Hochtemperaturen, Baugröße 100, Drehstrom**
Merkmale :
Radialgebläse aus Stahlblech mit Epoxidbeschichtung für
Hochtemperaturen.
Druckstarker Ventilator für industrielle Anwendungen.
Zur einfachen und direkten Montage an einem Rohrsystem.
Der Motor befindet sich außerhalb des Luftstroms.
Gehäuse durch Epoxidbeschichtung gegen
Witterungseinflüsse geschützt.
Standardausrichtung für Gehäuse LG 270 .
Das Gehäuse ist bei Bedarf in 45  Schritten bestellbar.
Geeignet für Temperaturbereiche bis + 150  C.
Radiallaufräder mit vorwärtsgekrümmten Schaufeln aus
verzinktem Stahlblech.
Der Ansaugflansch aus Stahlblech mit Epoxidbeschichtung
ist im Lieferumfang enthalten.
Motor :
Dreiphasen Drehstrommotor.
Schutzklasse IP 55. Ausnahme: GRM HT 10/2 IP 44.
IE3 Motor.
Betriebsart S1 (Dauerbetrieb).
Drehzahlsteuerbar mit Frequenzumrichter.
Zulässiger Frequenzbereich bei Drehzahlregelung mit
Frequenzumrichter 20-50 Hz.
Die Temperatur im Ventilatormotor wird durch Kaltleiter
überwacht. Die Kaltleiter müssen an ein Auslösesystem
angeschlossen werden, das den Ventilator bei zu hohen
Temperaturen dauerhaft vom Netz trennt.
Elektrischer Anschluss :
Anschluss im Klemmenkasten am Motor.
Sicherheitshinweis :
Anschluss an Klemmleiste im Gehäuse.
Technische Daten
Fördervolumen : 390 m3/h
Drehzahl : 2.880 1/min
Laufradtyp : radial
Drehzahlsteuerbar : +
Reversierbarkeit : -
Spannungsart : Drehstrom
Bemessungsspannung : 400 V
Netzfrequenz : 50 Hz
Nennleistung : 90 W
INenn : 0,17 A
IMax : 0,2 A
Schutzart : IP 44
Wärmeklasse : B
Polumschaltbar : -
Einbauort : Rohranschluss
Einbaulage : horizontal
Material Gehäuse : Stahl, beschichtet
Material Laufrad : Stahlblech, verzinkt
Farbe : silber
Gewicht : 4 kg
Gewicht mit Verpackung : 4,5 kg
Breite : 300 mm
Höhe : 229 mm
Tiefe : 198 mm
Breite mit Verpackung : 315 mm
Höhe mit Verpackung : 300 mm
Tiefe mit Verpackung : 240 mm
Fördermitteltemperatur bei IMax : 150  C
PTC DIN 44082 : M 100
Verpackungseinheit : 1 Stück
Sortiment : C
GTIN (EAN) : 4012799732792
Hersteller: MAICO
GRM HT 10/2 Radialgebläse
Artikelnummer: 0073.0279
Menge: 1,000 Stck

**10.1024 GRM HT 1 Radialgebläse Radialgebläse Metall für Hochtemperaturen, Baugröße 120, Drehstrom**
Merkmale :
Radialgebläse aus Stahlblech mit Epoxidbeschichtung für
Hochtemperaturen.
Druckstarker Ventilator für industrielle Anwendungen.
Zur einfachen und direkten Montage an einem Rohrsystem.
Der Motor befindet sich außerhalb des Luftstroms.
Gehäuse durch Epoxidbeschichtung gegen
Witterungseinflüsse geschützt.
Standardausrichtung für Gehäuse LG 270 .
Das Gehäuse ist bei Bedarf in 45  Schritten bestellbar.
Geeignet für Temperaturbereiche bis + 150  C.
Radiallaufräder mit vorwärtsgekrümmten Schaufeln aus
verzinktem Stahlblech.
Der Ansaugflansch aus Stahlblech mit Epoxidbeschichtung
ist im Lieferumfang enthalten.
Motor :
Dreiphasen Drehstrommotor.
Schutzklasse IP 55. Ausnahme: GRM HT 10/2 IP 44.
IE3 Motor.
Betriebsart S1 (Dauerbetrieb).
Drehzahlsteuerbar mit Frequenzumrichter.
Zulässiger Frequenzbereich bei Drehzahlregelung mit
Frequenzumrichter 20-50 Hz.
Die Temperatur im Ventilatormotor wird durch Kaltleiter
überwacht. Die Kaltleiter müssen an ein Auslösesystem
angeschlossen werden, das den Ventilator bei zu hohen
Temperaturen dauerhaft vom Netz trennt.
Elektrischer Anschluss :
Anschluss im Klemmenkasten am Motor.
Sicherheitshinweis :
Anschluss an Klemmleiste im Gehäuse.
Technische Daten
Fördervolumen : 850 m3/h
Drehzahl : 2.880 1/min
Laufradtyp : radial
Drehzahlsteuerbar : +
Reversierbarkeit : -
Spannungsart : Drehstrom
Bemessungsspannung : 400 V
Netzfrequenz : 50 Hz
Nennleistung : 250 W
INenn : 0,9 A
IMax : 0,7 A
Schutzart : IP 55
Wärmeklasse : F
Polumschaltbar : -
Einbauort : Rohranschluss
Einbaulage : horizontal
Material Gehäuse : Stahl, beschichtet
Material Laufrad : Stahlblech, verzinkt
Farbe : silber
Gewicht : 7 kg
Gewicht mit Verpackung : 7,6 kg
Breite : 365 mm
Höhe : 272 mm
Tiefe : 246 mm
Breite mit Verpackung : 400 mm
Höhe mit Verpackung : 335 mm
Tiefe mit Verpackung : 290 mm
Fördermitteltemperatur bei IMax : 150  C
PTC DIN 44082 : M 100
Verpackungseinheit : 1 Stück
Sortiment : C
GTIN (EAN) : 4012799732808
Hersteller: MAICO
GRM HT 12/2 Radialgebläse
Artikelnummer: 0073.0280
Menge: 1,000 Stck

**10.1025 GRM HT 1 Radialgebläse Radialgebläse Metall für Hochtemperaturen, Baugröße 140, Drehstrom**
Merkmale :
Radialgebläse aus Stahlblech mit Epoxidbeschichtung für
Hochtemperaturen.
Druckstarker Ventilator für industrielle Anwendungen.
Zur einfachen und direkten Montage an einem Rohrsystem.
Der Motor befindet sich außerhalb des Luftstroms.
Gehäuse durch Epoxidbeschichtung gegen
Witterungseinflüsse geschützt.
Standardausrichtung für Gehäuse LG 270 .
Das Gehäuse ist bei Bedarf in 45  Schritten bestellbar.
Geeignet für Temperaturbereiche bis + 150  C.
Radiallaufräder mit vorwärtsgekrümmten Schaufeln aus
verzinktem Stahlblech.
Der Ansaugflansch aus Stahlblech mit Epoxidbeschichtung
ist im Lieferumfang enthalten.
Motor :
Dreiphasen Drehstrommotor.
Schutzklasse IP 55. Ausnahme: GRM HT 10/2 IP 44.
IE3 Motor.
Betriebsart S1 (Dauerbetrieb).
Drehzahlsteuerbar mit Frequenzumrichter.
Zulässiger Frequenzbereich bei Drehzahlregelung mit
Frequenzumrichter 20-50 Hz.
Die Temperatur im Ventilatormotor wird durch Kaltleiter
überwacht. Die Kaltleiter müssen an ein Auslösesystem
angeschlossen werden, das den Ventilator bei zu hohen
Temperaturen dauerhaft vom Netz trennt.
Elektrischer Anschluss :
Anschluss im Klemmenkasten am Motor.
Sicherheitshinweis :
Anschluss an Klemmleiste im Gehäuse.
Technische Daten
Fördervolumen : 1.268 m3/h
Drehzahl : 2.880 1/min
Laufradtyp : radial
Drehzahlsteuerbar : +
Reversierbarkeit : -
Spannungsart : Drehstrom
Bemessungsspannung : 400 V
Netzfrequenz : 50 Hz
Nennleistung : 370 W
INenn : 1,1 A
IMax : 0,98 A
Schutzart : IP 55
Wärmeklasse : F
Polumschaltbar : -
Einbauort : Rohranschluss
Einbaulage : horizontal
Material Gehäuse : Stahl, beschichtet
Material Laufrad : Stahlblech, verzinkt
Farbe : silber
Gewicht : 10 kg
Gewicht mit Verpackung : 11 kg
Breite : 385 mm
Höhe : 320 mm
Tiefe : 284 mm
Breite mit Verpackung : 520 mm
Höhe mit Verpackung : 480 mm
Tiefe mit Verpackung : 440 mm
Fördermitteltemperatur bei IMax : 150  C
PTC DIN 44082 : M 100
Verpackungseinheit : 1 Stück
Sortiment : C
GTIN (EAN) : 4012799732815
Hersteller: MAICO
GRM HT 14/2 Radialgebläse
Artikelnummer: 0073.0281
Menge: 1,000 Stck

**10.1026 GRM HT 1 Radialgebläse Radialgebläse Metall für Hochtemperaturen, Baugröße 160, Drehstrom**
Merkmale :
Radialgebläse aus Stahlblech mit Epoxidbeschichtung für
Hochtemperaturen.
Druckstarker Ventilator für industrielle Anwendungen.
Zur einfachen und direkten Montage an einem Rohrsystem.
Der Motor befindet sich außerhalb des Luftstroms.
Gehäuse durch Epoxidbeschichtung gegen
Witterungseinflüsse geschützt.
Standardausrichtung für Gehäuse LG 270 .
Das Gehäuse ist bei Bedarf in 45  Schritten bestellbar.
Geeignet für Temperaturbereiche bis + 150  C.
Radiallaufräder mit vorwärtsgekrümmten Schaufeln aus
verzinktem Stahlblech.
Der Ansaugflansch aus Stahlblech mit Epoxidbeschichtung
ist im Lieferumfang enthalten.
Motor :
Dreiphasen Drehstrommotor.
Schutzklasse IP 55. Ausnahme: GRM HT 10/2 IP 44.
IE3 Motor.
Betriebsart S1 (Dauerbetrieb).
Drehzahlsteuerbar mit Frequenzumrichter.
Zulässiger Frequenzbereich bei Drehzahlregelung mit
Frequenzumrichter 20-50 Hz.
Die Temperatur im Ventilatormotor wird durch Kaltleiter
überwacht. Die Kaltleiter müssen an ein Auslösesystem
angeschlossen werden, das den Ventilator bei zu hohen
Temperaturen dauerhaft vom Netz trennt.
Elektrischer Anschluss :
Anschluss im Klemmenkasten am Motor.
Sicherheitshinweis :
Anschluss an Klemmleiste im Gehäuse.
Technische Daten
Fördervolumen : 2.318 m3/h
Drehzahl : 2.880 1/min
Laufradtyp : radial
Drehzahlsteuerbar : +
Reversierbarkeit : -
Spannungsart : Drehstrom
Bemessungsspannung : 400 V
Netzfrequenz : 50 Hz
Nennleistung : 750 W
INenn : 1,9 A
IMax : 1,61 A
Schutzart : IP 55
Wärmeklasse : F
Polumschaltbar : -
Einbauort : Rohranschluss
Einbaulage : horizontal
Material Gehäuse : Stahl, beschichtet
Material Laufrad : Stahlblech, verzinkt
Farbe : silber
Gewicht : 17 kg
Gewicht mit Verpackung : 18 kg
Breite : 460 mm
Höhe : 355 mm
Tiefe : 318 mm
Breite mit Verpackung : 520 mm
Höhe mit Verpackung : 480 mm
Tiefe mit Verpackung : 440 mm
Fördermitteltemperatur bei IMax : 150  C
PTC DIN 44082 : M 100
Verpackungseinheit : 1 Stück
Sortiment : C
GTIN (EAN) : 4012799732822
Hersteller: MAICO
GRM HT 16/2 Radialgebläse
Artikelnummer: 0073.0282
Menge: 1,000 Stck

**10.1027 GRM HT 1 Radialgebläse Radialgebläse Metall für Hochtemperaturen, Baugröße 180, Drehstrom**
Merkmale :
Radialgebläse aus Stahlblech mit Epoxidbeschichtung für
Hochtemperaturen.
Druckstarker Ventilator für industrielle Anwendungen.
Zur einfachen und direkten Montage an einem Rohrsystem.
Der Motor befindet sich außerhalb des Luftstroms.
Gehäuse durch Epoxidbeschichtung gegen
Witterungseinflüsse geschützt.
Standardausrichtung für Gehäuse LG 270 .
Das Gehäuse ist bei Bedarf in 45  Schritten bestellbar.
Geeignet für Temperaturbereiche bis + 150  C.
Radiallaufräder mit vorwärtsgekrümmten Schaufeln aus
verzinktem Stahlblech.
Der Ansaugflansch aus Stahlblech mit Epoxidbeschichtung
ist im Lieferumfang enthalten.
Motor :
Dreiphasen Drehstrommotor.
Schutzklasse IP 55. Ausnahme: GRM HT 10/2 IP 44.
IE3 Motor.
Betriebsart S1 (Dauerbetrieb).
Drehzahlsteuerbar mit Frequenzumrichter.
Zulässiger Frequenzbereich bei Drehzahlregelung mit
Frequenzumrichter 20-50 Hz.
Die Temperatur im Ventilatormotor wird durch Kaltleiter
überwacht. Die Kaltleiter müssen an ein Auslösesystem
angeschlossen werden, das den Ventilator bei zu hohen
Temperaturen dauerhaft vom Netz trennt.
Elektrischer Anschluss :
Anschluss im Klemmenkasten am Motor.
Sicherheitshinweis :
Anschluss an Klemmleiste im Gehäuse.
Technische Daten
Fördervolumen : 2.490 m3/h
Drehzahl : 2.880 1/min
Laufradtyp : radial
Drehzahlsteuerbar : +
Reversierbarkeit : -
Spannungsart : Drehstrom
Bemessungsspannung : 400 V
Netzfrequenz : 50 Hz
Nennleistung : 1.100 W
INenn : 2,3 A
IMax : 2,2 A
Schutzart : IP 55
Wärmeklasse : F
Polumschaltbar : -
Einbauort : Rohranschluss
Einbaulage : horizontal
Material Gehäuse : Stahl, beschichtet
Material Laufrad : Stahlblech, verzinkt
Farbe : silber
Gewicht : 20 kg
Gewicht mit Verpackung : 21 kg
Breite : 460 mm
Höhe : 398 mm
Tiefe : 356 mm
Breite mit Verpackung : 520 mm
Höhe mit Verpackung : 480 mm
Tiefe mit Verpackung : 440 mm
Fördermitteltemperatur bei IMax : 150  C
PTC DIN 44082 : M 100
Verpackungseinheit : 1 Stück
Sortiment : C
GTIN (EAN) : 4012799732839
Hersteller: MAICO
GRM HT 18/2 Radialgebläse
Artikelnummer: 0073.0283
Menge: 1,000 Stck

**10.1028 DPK 22 E Radial-Kanalventilator Radial-Kanalventilator mit EC-Motor, Wechselstrom, Kanalmaß 500 mm x 2**
Merkmale:
Einbau in rechteckige Lüftungskanäle.
Verzinktes Gehäuse.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Motorlaufrad für Reinigungszwecke ausschwenkbar.
Hohe Schutzart IP 54.
Zur Vermeidung von Schwingungsübertragungen auf das
Kanalsystem sollen elastische Verbindungsstutzen ELP
verwendet werden.
Förderrichtung:
Förder- und Drehrichtung sind auf dem Ventilatorgehäuse
durch Pfeile gekennzeichnet.
Drehrichtung ist von der Ansaugseite gesehen
rechtsdrehend.
Motor:
Motor für den Dauerbetrieb ausgelegt.
Robuster EC-Motor mit Kugellager, wartungsfrei.
Thermischer Motorschutz serienmäßig.
Integrierter Motorschutz über Alarmrelais geführt.
Drehzahlsteuerbar.
Drehzahl kann im Steuerbetrieb über ein 0 - 10 V Signal
oder ein Potentiometer stufenlos vorgegeben werden.
Statusanzeige über LED (geltend nur für die 3~
Varianten).
ModBus RTU Schnittstelle.
Integrierte 24 V Spannungsquelle für optionales
Zubehör.
Montagehinweise:
Einbau in horizontaler und verikaler Lage möglich.
Elektrischer Anschluss:
Erfolgt je nach Ausführung am Klemmenkasten oder am
ausgeführten Kabel.
Netzfrequenz 50 / 60 Hz.
Technische Daten
Fördervolumen : 2.000 m3/h
FördervolumenNenn : 1.100 m3/h (im opt. Wirkungsgrad)
Druck pfs, Nenn : 313 Pa (im opt. Wirkungsgrad)
Drehzahl nNenn : 1.650 1/min (im opt. Wirkungsgrad)
Drehzahl : 1.650 1/min
Drehzahlsteuerbar : +
Bemessungsspannung : 230 V
Netzfrequenz : 50 Hz / 60 Hz
Nennleistung : 198 W
INenn : 0,96 A
Schutzart : IP 54
Wärmeklasse : F
Einbauort : Kanal
Einbaulage : beliebig
Material Gehäuse : Stahlblech, verzinkt
Gewicht : 20,12 kg
Gewicht mit Verpackung : 21,9 kg
Ventilator ausschwenkbar : +
Kanalmaß : 500 mm x 250 mm
Breite : 540 mm
Höhe : 290 mm
Tiefe : 530 mm
Breite mit Verpackung : 545 mm
Höhe mit Verpackung : 360 mm
Tiefe mit Verpackung : 560 mm
Fördermitteltemperatur : -20  C bis 50  C
Verpackungseinheit : 1 Stück
Sortiment : E
GTIN (EAN) : 4012799868002
Hersteller: MAICO
DPK 22 EC Radial-Kanalventilator
Artikelnummer: 0086.0800
Menge: 1,000 Stck

**10.1029 DPK 31 E Radial-Kanalventilator Radial-Kanalventilator mit EC-Motor, Wechselstrom, Kanalmaß 600 mm x 3**
Merkmale:
Einbau in rechteckige Lüftungskanäle.
Verzinktes Gehäuse.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Motorlaufrad für Reinigungszwecke ausschwenkbar.
Hohe Schutzart IP 54.
Zur Vermeidung von Schwingungsübertragungen auf das
Kanalsystem sollen elastische Verbindungsstutzen ELP
verwendet werden.
Förderrichtung:
Förder- und Drehrichtung sind auf dem Ventilatorgehäuse
durch Pfeile gekennzeichnet.
Drehrichtung ist von der Ansaugseite gesehen
rechtsdrehend.
Motor:
Motor für den Dauerbetrieb ausgelegt.
Robuster EC-Motor mit Kugellager, wartungsfrei.
Thermischer Motorschutz serienmäßig.
Integrierter Motorschutz über Alarmrelais geführt.
Drehzahlsteuerbar.
Drehzahl kann im Steuerbetrieb über ein 0 - 10 V Signal
oder ein Potentiometer stufenlos vorgegeben werden.
Statusanzeige über LED (geltend nur für die 3~
Varianten).
ModBus RTU Schnittstelle.
Integrierte 24 V Spannungsquelle für optionales
Zubehör.
Montagehinweise:
Einbau in horizontaler und verikaler Lage möglich.
Elektrischer Anschluss:
Erfolgt je nach Ausführung am Klemmenkasten oder am
ausgeführten Kabel.
Netzfrequenz 50 / 60 Hz.
Technische Daten
Fördervolumen : 3.500 m3/h
FördervolumenNenn : 2.100 m3/h (im opt. Wirkungsgrad)
Druck pfs, Nenn : 328 Pa (im opt. Wirkungsgrad)
Drehzahl nNenn : 1.500 1/min (im opt. Wirkungsgrad)
Drehzahl : 1.500 1/min
Drehzahlsteuerbar : +
Bemessungsspannung : 230 V
Netzfrequenz : 50 Hz / 60 Hz
Nennleistung : 349 W
INenn : 1,6 A
Schutzart : IP 54
Wärmeklasse : F
Einbauort : Kanal
Einbaulage : beliebig
Material Gehäuse : Stahlblech, verzinkt
Gewicht : 31,84 kg
Gewicht mit Verpackung : 34,52 kg
Ventilator ausschwenkbar : +
Kanalmaß : 600 mm x 350 mm
Breite : 640 mm
Höhe : 390 mm
Tiefe : 700 mm
Breite mit Verpackung : 665 mm
Höhe mit Verpackung : 470 mm
Tiefe mit Verpackung : 725 mm
Fördermitteltemperatur : -20  C bis 50  C
Verpackungseinheit : 1 Stück
Sortiment : E
GTIN (EAN) : 4012799868026
Hersteller: MAICO
DPK 31 EC Radial-Kanalventilator
Artikelnummer: 0086.0802
Menge: 1,000 Stck

**10.1030 DPK 31-S Radial-Kanalventilator Radial-Kanalventilator mit EC-Motor, Drehstrom, Kanalmaß 600 mm x 350**
Merkmale:
Einbau in rechteckige Lüftungskanäle.
Verzinktes Gehäuse.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Motorlaufrad für Reinigungszwecke ausschwenkbar.
Hohe Schutzart IP 54.
Zur Vermeidung von Schwingungsübertragungen auf das
Kanalsystem sollen elastische Verbindungsstutzen ELP
verwendet werden.
Förderrichtung:
Förder- und Drehrichtung sind auf dem Ventilatorgehäuse
durch Pfeile gekennzeichnet.
Drehrichtung ist von der Ansaugseite gesehen
rechtsdrehend.
Motor:
Motor für den Dauerbetrieb ausgelegt.
Robuster EC-Motor mit Kugellager, wartungsfrei.
Thermischer Motorschutz serienmäßig.
Integrierter Motorschutz über Alarmrelais geführt.
Drehzahlsteuerbar.
Drehzahl kann im Steuerbetrieb über ein 0 - 10 V Signal
oder ein Potentiometer stufenlos vorgegeben werden.
Statusanzeige über LED (geltend nur für die 3~
Varianten).
ModBus RTU Schnittstelle.
Integrierte 24 V Spannungsquelle für optionales
Zubehör.
Montagehinweise:
Einbau in horizontaler und verikaler Lage möglich.
Elektrischer Anschluss:
Erfolgt je nach Ausführung am Klemmenkasten oder am
ausgeführten Kabel.
Netzfrequenz 50 / 60 Hz.
Technische Daten
Fördervolumen : 4.900 m3/h
FördervolumenNenn : 2.470 m3/h (im opt. Wirkungsgrad)
Druck pfs, Nenn : 589 Pa (im opt. Wirkungsgrad)
Drehzahl nNenn : 1.800 1/min (im opt. Wirkungsgrad)
Drehzahl : 1.700 1/min
Drehzahlsteuerbar : +
Bemessungsspannung : 400 V
Netzfrequenz : 50 Hz
Nennleistung : 677 W
INenn : 1,3 A
Schutzart : IP 54
Wärmeklasse : F
Einbauort : Kanal
Einbaulage : beliebig
Material Gehäuse : Stahlblech, verzinkt
Gewicht : 37 kg
Gewicht mit Verpackung : 37,45 kg
Ventilator ausschwenkbar : +
Kanalmaß : 600 mm x 350 mm
Breite : 640 mm
Höhe : 390 mm
Tiefe : 700 mm
Breite mit Verpackung : 642 mm
Höhe mit Verpackung : 477 mm
Tiefe mit Verpackung : 702 mm
Fördermitteltemperatur : -20  C bis 50  C
Verpackungseinheit : 1 Stück
Sortiment : E
GTIN (EAN) : 4012799868040
Hersteller: MAICO
DPK 31-S EC Radial-Kanalventilator
Artikelnummer: 0086.0804
Menge: 1,000 Stck

**10.1031 DPK 31/1 Radial-Kanalventilator Radial-Kanalventilator mit EC-Motor, Drehstrom, Kanalmaß 600 mm x 350**
Merkmale:
Einbau in rechteckige Lüftungskanäle.
Verzinktes Gehäuse.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Motorlaufrad für Reinigungszwecke ausschwenkbar.
Hohe Schutzart IP 54.
Zur Vermeidung von Schwingungsübertragungen auf das
Kanalsystem sollen elastische Verbindungsstutzen ELP
verwendet werden.
Förderrichtung:
Förder- und Drehrichtung sind auf dem Ventilatorgehäuse
durch Pfeile gekennzeichnet.
Drehrichtung ist von der Ansaugseite gesehen
rechtsdrehend.
Motor:
Motor für den Dauerbetrieb ausgelegt.
Robuster EC-Motor mit Kugellager, wartungsfrei.
Thermischer Motorschutz serienmäßig.
Integrierter Motorschutz über Alarmrelais geführt.
Drehzahlsteuerbar.
Drehzahl kann im Steuerbetrieb über ein 0 - 10 V Signal
oder ein Potentiometer stufenlos vorgegeben werden.
Statusanzeige über LED (geltend nur für die 3~
Varianten).
ModBus RTU Schnittstelle.
Integrierte 24 V Spannungsquelle für optionales
Zubehör.
Montagehinweise:
Einbau in horizontaler und verikaler Lage möglich.
Elektrischer Anschluss:
Erfolgt je nach Ausführung am Klemmenkasten oder am
ausgeführten Kabel.
Netzfrequenz 50 / 60 Hz.
Technische Daten
Fördervolumen : 4.750 m3/h
FördervolumenNenn : 2.887 m3/h (im opt. Wirkungsgrad)
Druck pfs, Nenn : 496 Pa (im opt. Wirkungsgrad)
Drehzahl nNenn : 1.700 1/min (im opt. Wirkungsgrad)
Drehzahl : 1.700 1/min
Drehzahlsteuerbar : +
Bemessungsspannung : 380 V bis 480 V
Netzfrequenz : 50 Hz / 60 Hz
Nennleistung : 760 W
INenn : 1,42 A
Schutzart : IP 54
Wärmeklasse : F
Einbauort : Kanal
Einbaulage : beliebig
Material Gehäuse : Stahlblech, verzinkt
Gewicht : 37,45 kg
Gewicht mit Verpackung : 42 kg
Ventilator ausschwenkbar : +
Kanalmaß : 600 mm x 350 mm
Breite : 641 mm
Höhe : 392 mm
Tiefe : 700 mm
Breite mit Verpackung : 642 mm
Höhe mit Verpackung : 477 mm
Tiefe mit Verpackung : 702 mm
Fördermitteltemperatur : -20  C bis 50  C
Verpackungseinheit : 1 Stück
Sortiment : E
GTIN (EAN) : 4012799868125
Hersteller: MAICO
DPK 31/1-S EC Radial-Kanalventilator
Artikelnummer: 0086.0812
Menge: 1,000 Stck

**10.1032 DPK 35 E Radial-Kanalventilator Radial-Kanalventilator mit EC-Motor, Drehstrom, Kanalmaß 700 mm x 400**
Merkmale:
Einbau in rechteckige Lüftungskanäle.
Verzinktes Gehäuse.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Motorlaufrad für Reinigungszwecke ausschwenkbar.
Hohe Schutzart IP 54.
Zur Vermeidung von Schwingungsübertragungen auf das
Kanalsystem sollen elastische Verbindungsstutzen ELP
verwendet werden.
Förderrichtung:
Förder- und Drehrichtung sind auf dem Ventilatorgehäuse
durch Pfeile gekennzeichnet.
Drehrichtung ist von der Ansaugseite gesehen
rechtsdrehend.
Motor:
Motor für den Dauerbetrieb ausgelegt.
Robuster EC-Motor mit Kugellager, wartungsfrei.
Thermischer Motorschutz serienmäßig.
Integrierter Motorschutz über Alarmrelais geführt.
Drehzahlsteuerbar.
Drehzahl kann im Steuerbetrieb über ein 0 - 10 V Signal
oder ein Potentiometer stufenlos vorgegeben werden.
Statusanzeige über LED (geltend nur für die 3~
Varianten).
ModBus RTU Schnittstelle.
Integrierte 24 V Spannungsquelle für optionales
Zubehör.
Montagehinweise:
Einbau in horizontaler und verikaler Lage möglich.
Elektrischer Anschluss:
Erfolgt je nach Ausführung am Klemmenkasten oder am
ausgeführten Kabel.
Netzfrequenz 50 / 60 Hz.
Technische Daten
Fördervolumen : 6.400 m3/h
FördervolumenNenn : 2.660 m3/h (im opt. Wirkungsgrad)
Druck pfs, Nenn : 674 Pa (im opt. Wirkungsgrad)
Drehzahl nNenn : 1.700 1/min (im opt. Wirkungsgrad)
Drehzahl : 1.700 1/min
Drehzahlsteuerbar : +
Bemessungsspannung : 400 V
Netzfrequenz : 50 Hz
Nennleistung : 1.260 W
INenn : 2,2 A
Schutzart : IP 54
Wärmeklasse : F
Einbauort : Kanal
Einbaulage : beliebig
Material Gehäuse : Stahlblech, verzinkt
Gewicht : 47,5 kg
Gewicht mit Verpackung : 47,5 kg
Ventilator ausschwenkbar : +
Kanalmaß : 700 mm x 400 mm
Breite : 740 mm
Höhe : 440 mm
Tiefe : 780 mm
Breite mit Verpackung : 740 mm
Höhe mit Verpackung : 440 mm
Tiefe mit Verpackung : 780 mm
Fördermitteltemperatur : -20  C bis 50  C
Verpackungseinheit : 1 Stück
Sortiment : E
GTIN (EAN) : 4012799868064
Hersteller: MAICO
DPK 35 EC Radial-Kanalventilator
Artikelnummer: 0086.0806
Menge: 1,000 Stck

**10.1033 DPK 35/1 Radial-Kanalventilator Radial-Kanalventilator mit EC-Motor, Drehstrom, Kanalmaß 700 mm x 400**
Merkmale:
Einbau in rechteckige Lüftungskanäle.
Verzinktes Gehäuse.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Motorlaufrad für Reinigungszwecke ausschwenkbar.
Hohe Schutzart IP 54.
Zur Vermeidung von Schwingungsübertragungen auf das
Kanalsystem sollen elastische Verbindungsstutzen ELP
verwendet werden.
Förderrichtung:
Förder- und Drehrichtung sind auf dem Ventilatorgehäuse
durch Pfeile gekennzeichnet.
Drehrichtung ist von der Ansaugseite gesehen
rechtsdrehend.
Motor:
Motor für den Dauerbetrieb ausgelegt.
Robuster EC-Motor mit Kugellager, wartungsfrei.
Thermischer Motorschutz serienmäßig.
Integrierter Motorschutz über Alarmrelais geführt.
Drehzahlsteuerbar.
Drehzahl kann im Steuerbetrieb über ein 0 - 10 V Signal
oder ein Potentiometer stufenlos vorgegeben werden.
Statusanzeige über LED (geltend nur für die 3~
Varianten).
ModBus RTU Schnittstelle.
Integrierte 24 V Spannungsquelle für optionales
Zubehör.
Montagehinweise:
Einbau in horizontaler und verikaler Lage möglich.
Elektrischer Anschluss:
Erfolgt je nach Ausführung am Klemmenkasten oder am
ausgeführten Kabel.
Netzfrequenz 50 / 60 Hz.
Technische Daten
Fördervolumen : 6.470 m3/h
FördervolumenNenn : 3.494 m3/h (im opt. Wirkungsgrad)
Druck pfs, Nenn : 680 Pa (im opt. Wirkungsgrad)
Drehzahl nNenn : 1.700 1/min (im opt. Wirkungsgrad)
Drehzahl : 1.700 1/min
Drehzahlsteuerbar : +
Bemessungsspannung : 380 V bis 480 V
Netzfrequenz : 50 Hz / 60 Hz
Nennleistung : 1.250 W
INenn : 2,2 A
Schutzart : IP 54
Wärmeklasse : F
Einbauort : Kanal
Einbaulage : beliebig
Material Gehäuse : Stahlblech, verzinkt
Gewicht : 52 kg
Gewicht mit Verpackung : 52 kg
Ventilator ausschwenkbar : +
Kanalmaß : 700 mm x 400 mm
Breite : 741 mm
Höhe : 443 mm
Tiefe : 780 mm
Breite mit Verpackung : 740 mm
Höhe mit Verpackung : 440 mm
Tiefe mit Verpackung : 780 mm
Fördermitteltemperatur : -20  C bis 50  C
Verpackungseinheit : 1 Stück
Sortiment : E
GTIN (EAN) : 4012799868132
Hersteller: MAICO
DPK 35/1 EC Radial-Kanalventilator
Artikelnummer: 0086.0813
Menge: 1,000 Stck

**10.1034 DPK 50 E Radial-Kanalventilator Radial-Kanalventilator mit EC-Motor, Drehstrom, Kanalmaß 800 mm x 500**
Merkmale:
Einbau in rechteckige Lüftungskanäle.
Verzinktes Gehäuse.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Motorlaufrad für Reinigungszwecke ausschwenkbar.
Hohe Schutzart IP 54.
Zur Vermeidung von Schwingungsübertragungen auf das
Kanalsystem sollen elastische Verbindungsstutzen ELP
verwendet werden.
Förderrichtung:
Förder- und Drehrichtung sind auf dem Ventilatorgehäuse
durch Pfeile gekennzeichnet.
Drehrichtung ist von der Ansaugseite gesehen
rechtsdrehend.
Motor:
Motor für den Dauerbetrieb ausgelegt.
Robuster EC-Motor mit Kugellager, wartungsfrei.
Thermischer Motorschutz serienmäßig.
Integrierter Motorschutz über Alarmrelais geführt.
Drehzahlsteuerbar.
Drehzahl kann im Steuerbetrieb über ein 0 - 10 V Signal
oder ein Potentiometer stufenlos vorgegeben werden.
Statusanzeige über LED (geltend nur für die 3~
Varianten).
ModBus RTU Schnittstelle.
Integrierte 24 V Spannungsquelle für optionales
Zubehör.
Montagehinweise:
Einbau in horizontaler und verikaler Lage möglich.
Elektrischer Anschluss:
Erfolgt je nach Ausführung am Klemmenkasten oder am
ausgeführten Kabel.
Netzfrequenz 50 / 60 Hz.
Technische Daten
Fördervolumen : 9.590 m3/h
FördervolumenNenn : 5.185 m3/h (im opt. Wirkungsgrad)
Druck pfs, Nenn : 711 Pa (im opt. Wirkungsgrad)
Drehzahl nNenn : 1.580 1/min (im opt. Wirkungsgrad)
Drehzahl : 1.580 1/min
Drehzahlsteuerbar : +
Bemessungsspannung : 400 V
Netzfrequenz : 50 Hz / 60 Hz
Nennleistung : 1.830 W
INenn : 2,88 A
Schutzart : IP 54
Wärmeklasse : F
Einbauort : Kanal
Einbaulage : beliebig
Material Gehäuse : Stahlblech, verzinkt
Gewicht : 65 kg
Gewicht mit Verpackung : 65,53 kg
Ventilator ausschwenkbar : +
Kanalmaß : 800 mm x 500 mm
Breite : 840 mm
Höhe : 540 mm
Tiefe : 880 mm
Breite mit Verpackung : 847 mm
Höhe mit Verpackung : 632 mm
Tiefe mit Verpackung : 882 mm
Fördermitteltemperatur : -20  C bis 50  C
Verpackungseinheit : 1 Stück
Sortiment : E
GTIN (EAN) : 4012799868088
Hersteller: MAICO
DPK 50 EC Radial-Kanalventilator
Artikelnummer: 0086.0808
Menge: 1,000 Stck

**10.1035 DPK 56 E Radial-Kanalventilator Radial-Kanalventilator mit EC-Motor, Drehstrom, Kanalmaß 1000 mm x 500**
Merkmale:
Einbau in rechteckige Lüftungskanäle.
Verzinktes Gehäuse.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Motorlaufrad für Reinigungszwecke ausschwenkbar.
Hohe Schutzart IP 54.
Zur Vermeidung von Schwingungsübertragungen auf das
Kanalsystem sollen elastische Verbindungsstutzen ELP
verwendet werden.
Förderrichtung:
Förder- und Drehrichtung sind auf dem Ventilatorgehäuse
durch Pfeile gekennzeichnet.
Drehrichtung ist von der Ansaugseite gesehen
rechtsdrehend.
Motor:
Motor für den Dauerbetrieb ausgelegt.
Robuster EC-Motor mit Kugellager, wartungsfrei.
Thermischer Motorschutz serienmäßig.
Integrierter Motorschutz über Alarmrelais geführt.
Drehzahlsteuerbar.
Drehzahl kann im Steuerbetrieb über ein 0 - 10 V Signal
oder ein Potentiometer stufenlos vorgegeben werden.
Statusanzeige über LED (geltend nur für die 3~
Varianten).
ModBus RTU Schnittstelle.
Integrierte 24 V Spannungsquelle für optionales
Zubehör.
Montagehinweise:
Einbau in horizontaler und verikaler Lage möglich.
Elektrischer Anschluss:
Erfolgt je nach Ausführung am Klemmenkasten oder am
ausgeführten Kabel.
Netzfrequenz 50 / 60 Hz.
Technische Daten
Fördervolumen : 11.990 m3/h
FördervolumenNenn : 6.660 m3/h (im opt. Wirkungsgrad)
Druck pfs, Nenn : 695 Pa (im opt. Wirkungsgrad)
Drehzahl nNenn : 1.400 1/min (im opt. Wirkungsgrad)
Drehzahl : 1.440 1/min
Drehzahlsteuerbar : +
Bemessungsspannung : 400 V
Netzfrequenz : 50 Hz / 60 Hz
Nennleistung : 2.470 W
INenn : 3,85 A
Schutzart : IP 54
Wärmeklasse : F
Einbauort : Kanal
Einbaulage : beliebig
Material Gehäuse : Stahlblech, verzinkt
Gewicht : 80 kg
Gewicht mit Verpackung : 80,48 kg
Ventilator ausschwenkbar : +
Kanalmaß : 1.000 mm x 500 mm
Breite : 1.040 mm
Höhe : 540 mm
Tiefe : 982 mm
Breite mit Verpackung : 1.047 mm
Höhe mit Verpackung : 547 mm
Tiefe mit Verpackung : 987 mm
Fördermitteltemperatur : -20  C bis 50  C
Verpackungseinheit : 1 Stück
Sortiment : E
GTIN (EAN) : 4012799868101
Hersteller: MAICO
DPK 56 EC Radial-Kanalventilator
Artikelnummer: 0086.0810
Menge: 1,000 Stck

**10.1036 DSK 22 E Schallgedämmter Kanalventilator Schallgedämmter Radial-Kanalventilator, EC-Motor, Wechselstrom, Kanalm**
Merkmale:
Einbau in rechteckige Lüftungskanäle.
Verzinktes Gehäuse.
Mit schalldämmender Auskleidung für erhöhte Ansprüche
an besonders niedrige Geräuschpegel.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Hohe Schutzart IP 54.
Zur Vermeidung von Schwingungsübertragungen auf das
Kanalsystem sollen elastische Verbindungsstutzen ELP
verwendet werden.
Förderrichtung:
Förder- und Drehrichtung sind auf dem Ventilatorgehäuse
durch Pfeile gekennzeichnet.
Drehrichtung ist von der Ansaugseite gesehen
rechtsdrehend.
Motor:
Motor für den Dauerbetrieb ausgelegt.
Robuster EC-Motor mit Kugellager, wartungsfrei.
Drehzahlsteuerbar.
Drehzahl kann im Steuerbetrieb über ein 0 - 10 V Signal
oder ein Potentiometer stufenlos vorgegeben werden.
Thermischer Motorschutz serienmäßig.
Integrierter Motorschutz über Alarmrelais geführt.
Statusanzeige über LED (geltend nur für die 3~
Varianten).
ModBus RTU Schnittstelle.
Integrierte 24 V Spannungsquelle für optionales
Zubehör.
Montagehinweise:
Einbau in horizontaler und vertikaler Lage möglich.
Elektrischer Anschluss:
Erfolgt je nach Ausführung am Klemmenkasten oder am
ausgeführten Kabel.
Netzfrequenz 50 / 60 Hz.
Technische Daten
Ausführung : schallgedämmt
Fördervolumen : 2.000 m3/h
FördervolumenNenn : 1.100 m3/h (im opt. Wirkungsgrad)
Druck pfs, Nenn : 313 Pa (im opt. Wirkungsgrad)
Drehzahl nNenn : 1.650 1/min (im opt. Wirkungsgrad)
Drehzahl : 1.650 1/min
Drehzahlsteuerbar : +
Bemessungsspannung : 230 V
Netzfrequenz : 50 Hz / 60 Hz
Nennleistung : 198 W
INenn : 0,96 A
Schutzart : IP 54
Wärmeklasse : F
Einbauort : Kanal
Einbaulage : beliebig
Material Gehäuse : Stahlblech, verzinkt
Gewicht : 24,45 kg
Gewicht mit Verpackung : 26,56 kg
Ventilator ausschwenkbar : +
Kanalmaß : 500 mm x 250 mm
Breite : 580 mm
Höhe : 290 mm
Tiefe : 530 mm
Breite mit Verpackung : 590 mm
Höhe mit Verpackung : 415 mm
Tiefe mit Verpackung : 570 mm
Fördermitteltemperatur : -25  C bis 50  C
Verpackungseinheit : 1 Stück
Sortiment : E
GTIN (EAN) : 4012799868019
Hersteller: MAICO
DSK 22 EC Schallgedämmter Kanalventilator
Artikelnummer: 0086.0801
Menge: 1,000 Stck

**10.1037 DSK 31 E Schallgedämmter Kanalventilator Schallgedämmter Radial-Kanalventilator, EC-Motor, Wechselstrom, Kanalm**
Merkmale:
Einbau in rechteckige Lüftungskanäle.
Verzinktes Gehäuse.
Mit schalldämmender Auskleidung für erhöhte Ansprüche
an besonders niedrige Geräuschpegel.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Hohe Schutzart IP 54.
Zur Vermeidung von Schwingungsübertragungen auf das
Kanalsystem sollen elastische Verbindungsstutzen ELP
verwendet werden.
Förderrichtung:
Förder- und Drehrichtung sind auf dem Ventilatorgehäuse
durch Pfeile gekennzeichnet.
Drehrichtung ist von der Ansaugseite gesehen
rechtsdrehend.
Motor:
Motor für den Dauerbetrieb ausgelegt.
Robuster EC-Motor mit Kugellager, wartungsfrei.
Drehzahlsteuerbar.
Drehzahl kann im Steuerbetrieb über ein 0 - 10 V Signal
oder ein Potentiometer stufenlos vorgegeben werden.
Thermischer Motorschutz serienmäßig.
Integrierter Motorschutz über Alarmrelais geführt.
Statusanzeige über LED (geltend nur für die 3~
Varianten).
ModBus RTU Schnittstelle.
Integrierte 24 V Spannungsquelle für optionales
Zubehör.
Montagehinweise:
Einbau in horizontaler und vertikaler Lage möglich.
Elektrischer Anschluss:
Erfolgt je nach Ausführung am Klemmenkasten oder am
ausgeführten Kabel.
Netzfrequenz 50 / 60 Hz.
Technische Daten
Ausführung : schallgedämmt
Fördervolumen : 3.500 m3/h
FördervolumenNenn : 2.100 m3/h (im opt. Wirkungsgrad)
Druck pfs, Nenn : 328 Pa (im opt. Wirkungsgrad)
Drehzahl nNenn : 1.500 1/min (im opt. Wirkungsgrad)
Drehzahl : 1.500 1/min
Drehzahlsteuerbar : +
Bemessungsspannung : 230 V
Netzfrequenz : 50 Hz / 60 Hz
Nennleistung : 349 W
INenn : 1,6 A
Schutzart : IP 54
Wärmeklasse : F
Einbauort : Kanal
Einbaulage : beliebig
Material Gehäuse : Stahlblech, verzinkt
Gewicht : 38,5 kg
Gewicht mit Verpackung : 39,02 kg
Ventilator ausschwenkbar : +
Kanalmaß : 600 mm x 350 mm
Breite : 680 mm
Höhe : 390 mm
Tiefe : 700 mm
Breite mit Verpackung : 682 mm
Höhe mit Verpackung : 447 mm
Tiefe mit Verpackung : 702 mm
Fördermitteltemperatur : -25  C bis 50  C
Verpackungseinheit : 1 Stück
Sortiment : E
GTIN (EAN) : 4012799868033
Hersteller: MAICO
DSK 31 EC Schallgedämmter Kanalventilator
Artikelnummer: 0086.0803
Menge: 1,000 Stck

**10.1038 DSK 31-S Schallgedämmter Kanalventilator Schallgedämmter Radial-Kanalventilator, EC-Motor, Drehstrom, Kanalmaß**
Merkmale:
Einbau in rechteckige Lüftungskanäle.
Verzinktes Gehäuse.
Mit schalldämmender Auskleidung für erhöhte Ansprüche
an besonders niedrige Geräuschpegel.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Hohe Schutzart IP 54.
Zur Vermeidung von Schwingungsübertragungen auf das
Kanalsystem sollen elastische Verbindungsstutzen ELP
verwendet werden.
Förderrichtung:
Förder- und Drehrichtung sind auf dem Ventilatorgehäuse
durch Pfeile gekennzeichnet.
Drehrichtung ist von der Ansaugseite gesehen
rechtsdrehend.
Motor:
Motor für den Dauerbetrieb ausgelegt.
Robuster EC-Motor mit Kugellager, wartungsfrei.
Drehzahlsteuerbar.
Drehzahl kann im Steuerbetrieb über ein 0 - 10 V Signal
oder ein Potentiometer stufenlos vorgegeben werden.
Thermischer Motorschutz serienmäßig.
Integrierter Motorschutz über Alarmrelais geführt.
Statusanzeige über LED (geltend nur für die 3~
Varianten).
ModBus RTU Schnittstelle.
Integrierte 24 V Spannungsquelle für optionales
Zubehör.
Montagehinweise:
Einbau in horizontaler und vertikaler Lage möglich.
Elektrischer Anschluss:
Erfolgt je nach Ausführung am Klemmenkasten oder am
ausgeführten Kabel.
Netzfrequenz 50 / 60 Hz.
Technische Daten
Ausführung : schallgedämmt
Fördervolumen : 4.900 m3/h
FördervolumenNenn : 2.470 m3/h (im opt. Wirkungsgrad)
Druck pfs, Nenn : 589 Pa (im opt. Wirkungsgrad)
Drehzahl nNenn : 1.800 1/min (im opt. Wirkungsgrad)
Drehzahl : 1.700 1/min
Drehzahlsteuerbar : +
Bemessungsspannung : 400 V
Netzfrequenz : 50 Hz
Nennleistung : 677 W
INenn : 1,3 A
Schutzart : IP 54
Wärmeklasse : F
Einbauort : Kanal
Einbaulage : beliebig
Material Gehäuse : Stahlblech, verzinkt
Gewicht : 44 kg
Gewicht mit Verpackung : 52 kg
Ventilator ausschwenkbar : +
Kanalmaß : 600 mm x 350 mm
Breite : 680 mm
Höhe : 390 mm
Tiefe : 700 mm
Breite mit Verpackung : 800 mm
Höhe mit Verpackung : 840 mm
Tiefe mit Verpackung : 701 mm
Fördermitteltemperatur : -25  C bis 50  C
Verpackungseinheit : 1 Stück
Sortiment : E
GTIN (EAN) : 4012799868057
Hersteller: MAICO
DSK 31-S EC Schallgedämmter Kanalventilator
Artikelnummer: 0086.0805
Menge: 1,000 Stck

**10.1039 DSK 31/1 Schallgedämmter Kanalventilator Schallgedämmter Radial-Kanalventilator, EC-Motor, Drehstrom, Kanalmaß**
Merkmale:
Einbau in rechteckige Lüftungskanäle.
Verzinktes Gehäuse.
Mit schalldämmender Auskleidung für erhöhte Ansprüche
an besonders niedrige Geräuschpegel.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Hohe Schutzart IP 54.
Zur Vermeidung von Schwingungsübertragungen auf das
Kanalsystem sollen elastische Verbindungsstutzen ELP
verwendet werden.
Förderrichtung:
Förder- und Drehrichtung sind auf dem Ventilatorgehäuse
durch Pfeile gekennzeichnet.
Drehrichtung ist von der Ansaugseite gesehen
rechtsdrehend.
Motor:
Motor für den Dauerbetrieb ausgelegt.
Robuster EC-Motor mit Kugellager, wartungsfrei.
Drehzahlsteuerbar.
Drehzahl kann im Steuerbetrieb über ein 0 - 10 V Signal
oder ein Potentiometer stufenlos vorgegeben werden.
Thermischer Motorschutz serienmäßig.
Integrierter Motorschutz über Alarmrelais geführt.
Statusanzeige über LED (geltend nur für die 3~
Varianten).
ModBus RTU Schnittstelle.
Integrierte 24 V Spannungsquelle für optionales
Zubehör.
Montagehinweise:
Einbau in horizontaler und vertikaler Lage möglich.
Elektrischer Anschluss:
Erfolgt je nach Ausführung am Klemmenkasten oder am
ausgeführten Kabel.
Netzfrequenz 50 / 60 Hz.
Technische Daten
Ausführung : schallgedämmt
Fördervolumen : 4.750 m3/h
FördervolumenNenn : 2.887 m3/h (im opt. Wirkungsgrad)
Druck pfs, Nenn : 496 Pa (im opt. Wirkungsgrad)
Drehzahl nNenn : 1.700 1/min (im opt. Wirkungsgrad)
Drehzahl : 1.700 1/min
Drehzahlsteuerbar : +
Bemessungsspannung : 380 V bis 480 V
Netzfrequenz : 50 Hz / 60 Hz
Nennleistung : 760 W
INenn : 1,42 A
Schutzart : IP 54
Wärmeklasse : F
Einbauort : Kanal
Einbaulage : beliebig
Material Gehäuse : Stahlblech, verzinkt
Gewicht : 50 kg
Gewicht mit Verpackung : 52 kg
Ventilator ausschwenkbar : +
Kanalmaß : 600 mm x 350 mm
Breite : 680 mm
Höhe : 390 mm
Tiefe : 700 mm
Breite mit Verpackung : 800 mm
Höhe mit Verpackung : 840 mm
Tiefe mit Verpackung : 701 mm
Fördermitteltemperatur : -25  C bis 50  C
Verpackungseinheit : 1 Stück
Sortiment : E
GTIN (EAN) : 4012799868149
Hersteller: MAICO
DSK 31/1-S EC Schallgedämmter Kanalventilator
Artikelnummer: 0086.0814
Menge: 1,000 Stck

**10.1040 DSK 35 E Schallgedämmter Kanalventilator Schallgedämmter Radial-Kanalventilator, EC-Motor, Drehstrom, Kanalmaß**
Merkmale:
Einbau in rechteckige Lüftungskanäle.
Verzinktes Gehäuse.
Mit schalldämmender Auskleidung für erhöhte Ansprüche
an besonders niedrige Geräuschpegel.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Hohe Schutzart IP 54.
Zur Vermeidung von Schwingungsübertragungen auf das
Kanalsystem sollen elastische Verbindungsstutzen ELP
verwendet werden.
Förderrichtung:
Förder- und Drehrichtung sind auf dem Ventilatorgehäuse
durch Pfeile gekennzeichnet.
Drehrichtung ist von der Ansaugseite gesehen
rechtsdrehend.
Motor:
Motor für den Dauerbetrieb ausgelegt.
Robuster EC-Motor mit Kugellager, wartungsfrei.
Drehzahlsteuerbar.
Drehzahl kann im Steuerbetrieb über ein 0 - 10 V Signal
oder ein Potentiometer stufenlos vorgegeben werden.
Thermischer Motorschutz serienmäßig.
Integrierter Motorschutz über Alarmrelais geführt.
Statusanzeige über LED (geltend nur für die 3~
Varianten).
ModBus RTU Schnittstelle.
Integrierte 24 V Spannungsquelle für optionales
Zubehör.
Montagehinweise:
Einbau in horizontaler und vertikaler Lage möglich.
Elektrischer Anschluss:
Erfolgt je nach Ausführung am Klemmenkasten oder am
ausgeführten Kabel.
Netzfrequenz 50 / 60 Hz.
Technische Daten
Ausführung : schallgedämmt
Fördervolumen : 6.400 m3/h
FördervolumenNenn : 2.660 m3/h (im opt. Wirkungsgrad)
Druck pfs, Nenn : 674 Pa (im opt. Wirkungsgrad)
Drehzahl nNenn : 1.700 1/min (im opt. Wirkungsgrad)
Drehzahl : 1.700 1/min
Drehzahlsteuerbar : +
Bemessungsspannung : 400 V
Netzfrequenz : 50 Hz
Nennleistung : 1.260 W
INenn : 2,2 A
Schutzart : IP 54
Wärmeklasse : F
Einbauort : Kanal
Einbaulage : beliebig
Material Gehäuse : Stahlblech, verzinkt
Gewicht : 56,5 kg
Gewicht mit Verpackung : 56,99 kg
Ventilator ausschwenkbar : +
Kanalmaß : 700 mm x 400 mm
Breite : 780 mm
Höhe : 440 mm
Tiefe : 780 mm
Breite mit Verpackung : 785 mm
Höhe mit Verpackung : 522 mm
Tiefe mit Verpackung : 785 mm
Fördermitteltemperatur : -25  C bis 50  C
Verpackungseinheit : 1 Stück
Sortiment : E
GTIN (EAN) : 4012799868071
Hersteller: MAICO
DSK 35 EC Schallgedämmter Kanalventilator
Artikelnummer: 0086.0807
Menge: 1,000 Stck

**10.1041 DSK 35/1 Schallgedämmter Kanalventilator Schallgedämmter Radial-Kanalventilator, EC-Motor, Drehstrom, Kanalmaß**
Merkmale:
Einbau in rechteckige Lüftungskanäle.
Verzinktes Gehäuse.
Mit schalldämmender Auskleidung für erhöhte Ansprüche
an besonders niedrige Geräuschpegel.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Hohe Schutzart IP 54.
Zur Vermeidung von Schwingungsübertragungen auf das
Kanalsystem sollen elastische Verbindungsstutzen ELP
verwendet werden.
Förderrichtung:
Förder- und Drehrichtung sind auf dem Ventilatorgehäuse
durch Pfeile gekennzeichnet.
Drehrichtung ist von der Ansaugseite gesehen
rechtsdrehend.
Motor:
Motor für den Dauerbetrieb ausgelegt.
Robuster EC-Motor mit Kugellager, wartungsfrei.
Drehzahlsteuerbar.
Drehzahl kann im Steuerbetrieb über ein 0 - 10 V Signal
oder ein Potentiometer stufenlos vorgegeben werden.
Thermischer Motorschutz serienmäßig.
Integrierter Motorschutz über Alarmrelais geführt.
Statusanzeige über LED (geltend nur für die 3~
Varianten).
ModBus RTU Schnittstelle.
Integrierte 24 V Spannungsquelle für optionales
Zubehör.
Montagehinweise:
Einbau in horizontaler und vertikaler Lage möglich.
Elektrischer Anschluss:
Erfolgt je nach Ausführung am Klemmenkasten oder am
ausgeführten Kabel.
Netzfrequenz 50 / 60 Hz.
Technische Daten
Ausführung : schallgedämmt
Fördervolumen : 6.470 m3/h
FördervolumenNenn : 3.494 m3/h (im opt. Wirkungsgrad)
Druck pfs, Nenn : 680 Pa (im opt. Wirkungsgrad)
Drehzahl nNenn : 1.700 1/min (im opt. Wirkungsgrad)
Drehzahl : 1.700 1/min
Drehzahlsteuerbar : +
Bemessungsspannung : 380 V bis 480 V
Netzfrequenz : 50 Hz / 60 Hz
Nennleistung : 1.250 W
INenn : 2,2 A
Schutzart : IP 54
Wärmeklasse : F
Einbauort : Kanal
Einbaulage : beliebig
Material Gehäuse : Stahlblech, verzinkt
Gewicht : 56,99 kg
Gewicht mit Verpackung : 66 kg
Ventilator ausschwenkbar : +
Kanalmaß : 700 mm x 400 mm
Breite : 780 mm
Höhe : 440 mm
Tiefe : 780 mm
Breite mit Verpackung : 785 mm
Höhe mit Verpackung : 522 mm
Tiefe mit Verpackung : 785 mm
Fördermitteltemperatur : -25  C bis 50  C
Verpackungseinheit : 1 Stück
Sortiment : E
GTIN (EAN) : 4012799868156
Hersteller: MAICO
DSK 35/1 EC Schallgedämmter Kanalventilator
Artikelnummer: 0086.0815
Menge: 1,000 Stck

**10.1042 DSK 50 E Schallgedämmter Kanalventilator Schallgedämmter Radial-Kanalventilator, EC-Motor, Drehstrom, Kanalmaß**
Merkmale:
Einbau in rechteckige Lüftungskanäle.
Verzinktes Gehäuse.
Mit schalldämmender Auskleidung für erhöhte Ansprüche
an besonders niedrige Geräuschpegel.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Hohe Schutzart IP 54.
Zur Vermeidung von Schwingungsübertragungen auf das
Kanalsystem sollen elastische Verbindungsstutzen ELP
verwendet werden.
Förderrichtung:
Förder- und Drehrichtung sind auf dem Ventilatorgehäuse
durch Pfeile gekennzeichnet.
Drehrichtung ist von der Ansaugseite gesehen
rechtsdrehend.
Motor:
Motor für den Dauerbetrieb ausgelegt.
Robuster EC-Motor mit Kugellager, wartungsfrei.
Drehzahlsteuerbar.
Drehzahl kann im Steuerbetrieb über ein 0 - 10 V Signal
oder ein Potentiometer stufenlos vorgegeben werden.
Thermischer Motorschutz serienmäßig.
Integrierter Motorschutz über Alarmrelais geführt.
Statusanzeige über LED (geltend nur für die 3~
Varianten).
ModBus RTU Schnittstelle.
Integrierte 24 V Spannungsquelle für optionales
Zubehör.
Montagehinweise:
Einbau in horizontaler und vertikaler Lage möglich.
Elektrischer Anschluss:
Erfolgt je nach Ausführung am Klemmenkasten oder am
ausgeführten Kabel.
Netzfrequenz 50 / 60 Hz.
Technische Daten
Ausführung : schallgedämmt
Fördervolumen : 9.590 m3/h
FördervolumenNenn : 5.185 m3/h (im opt. Wirkungsgrad)
Druck pfs, Nenn : 711 Pa (im opt. Wirkungsgrad)
Drehzahl nNenn : 1.580 1/min (im opt. Wirkungsgrad)
Drehzahl : 1.580 1/min
Drehzahlsteuerbar : +
Bemessungsspannung : 400 V
Netzfrequenz : 50 Hz / 60 Hz
Nennleistung : 1.830 W
INenn : 2,88 A
Schutzart : IP 54
Wärmeklasse : F
Einbauort : Kanal
Einbaulage : beliebig
Material Gehäuse : Stahlblech, verzinkt
Gewicht : 81 kg
Gewicht mit Verpackung : 81,48 kg
Ventilator ausschwenkbar : +
Kanalmaß : 800 mm x 500 mm
Breite : 880 mm
Höhe : 540 mm
Tiefe : 880 mm
Breite mit Verpackung : 882 mm
Höhe mit Verpackung : 637 mm
Tiefe mit Verpackung : 887 mm
Fördermitteltemperatur : -25  C bis 40  C
Verpackungseinheit : 1 Stück
Sortiment : E
GTIN (EAN) : 4012799868095
Hersteller: MAICO
DSK 50 EC Schallgedämmter Kanalventilator
Artikelnummer: 0086.0809
Menge: 1,000 Stck

**10.1043 DSK 56 E Schallgedämmter Kanalventilator Schallgedämmter Radial-Kanalventilator, EC-Motor, Drehstrom, Kanalmaß**
Merkmale:
Einbau in rechteckige Lüftungskanäle.
Verzinktes Gehäuse.
Mit schalldämmender Auskleidung für erhöhte Ansprüche
an besonders niedrige Geräuschpegel.
Geringe Energieaufnahme dank EC-Technologie.
Geringer Platzbedarf durch kompakte Abmessungen.
Flanschprofile an der Saug- und Druckseite.
Radiallaufräder mit rückwärtsgekrümmten Schaufeln aus
seewasserbeständigem Aluminium (DN 22-35) oder
UV-stabilisiertem und Glasfaser verstärkten,
Polypropylen (PP) (DN 50-DN 56).
Laufrad sitzt auf der Motorwelle und wird direkt
angetrieben.
Statisch und dynamisch gewuchtet gemäß DIN ISO
21940-11, Wuchtgüte G6,3.
Hohe Schutzart IP 54.
Zur Vermeidung von Schwingungsübertragungen auf das
Kanalsystem sollen elastische Verbindungsstutzen ELP
verwendet werden.
Förderrichtung:
Förder- und Drehrichtung sind auf dem Ventilatorgehäuse
durch Pfeile gekennzeichnet.
Drehrichtung ist von der Ansaugseite gesehen
rechtsdrehend.
Motor:
Motor für den Dauerbetrieb ausgelegt.
Robuster EC-Motor mit Kugellager, wartungsfrei.
Drehzahlsteuerbar.
Drehzahl kann im Steuerbetrieb über ein 0 - 10 V Signal
oder ein Potentiometer stufenlos vorgegeben werden.
Thermischer Motorschutz serienmäßig.
Integrierter Motorschutz über Alarmrelais geführt.
Statusanzeige über LED (geltend nur für die 3~
Varianten).
ModBus RTU Schnittstelle.
Integrierte 24 V Spannungsquelle für optionales
Zubehör.
Montagehinweise:
Einbau in horizontaler und vertikaler Lage möglich.
Elektrischer Anschluss:
Erfolgt je nach Ausführung am Klemmenkasten oder am
ausgeführten Kabel.
Netzfrequenz 50 / 60 Hz.
Technische Daten
Ausführung : schallgedämmt
Fördervolumen : 11.990 m3/h
FördervolumenNenn : 6.660 m3/h (im opt. Wirkungsgrad)
Druck pfs, Nenn : 695 Pa (im opt. Wirkungsgrad)
Drehzahl nNenn : 1.440 1/min (im opt. Wirkungsgrad)
Drehzahl : 1.400 1/min
Drehzahlsteuerbar : +
Bemessungsspannung : 400 V
Netzfrequenz : 50 Hz / 60 Hz
Nennleistung : 2.470 W
INenn : 3,85 A
Schutzart : IP 54
Wärmeklasse : F
Einbauort : Kanal
Einbaulage : beliebig
Material Gehäuse : Stahlblech, verzinkt
Gewicht : 98 kg
Gewicht mit Verpackung : 98,55 kg
Ventilator ausschwenkbar : +
Kanalmaß : 1.000 mm x 500 mm
Breite : 1.080 mm
Höhe : 540 mm
Tiefe : 982 mm
Breite mit Verpackung : 1.082 mm
Höhe mit Verpackung : 642 mm
Tiefe mit Verpackung : 987 mm
Fördermitteltemperatur : -25  C bis 50  C
Verpackungseinheit : 1 Stück
Sortiment : E
GTIN (EAN) : 4012799868118
Hersteller: MAICO
DSK 56 EC Schallgedämmter Kanalventilator
Artikelnummer: 0086.0811
Menge: 1,000 Stck

**10.1044 EZD 25/4 Axial-Dachventilator Axial-Dachventilator, horizontal ausblasend, DN 250, Wechselstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Wechselstrommotor:
Typenreihe EZD.
Asynchronmotor.
Bemessungsspannung 230 V, 50 Hz.
Ventilatoren "... B" und "... D": Kondensatormotoren
mit Betriebskondensator im Anschlusskasten.
Ventilatoren "... E": Spaltpolmotoren.
Schutzart EZD... D und ... E IP 54.
Schutzart EZD... B IP 55.
Drehzahlsteuerbar. Ausnahme: EZD 35/4 B.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 750 m3/h
Drehzahl : 1.425 1/min
Laufradtyp : axial
Drehzahlsteuerbar : +
Reversierbarkeit : +
Spannungsart : Wechselstrom
Bemessungsspannung : 230 V
Netzfrequenz : 50 Hz
Nennleistung : 35 W
INenn : 0,14 A
IMax : 0,16 A
Schutzart : IP 54
Wärmeklasse : B
Einbauort : Dach
Einbaulage : senkrecht
Material : Stahlblech, verzinkt
Farbe : silber
Gewicht : 11,66 kg
Gewicht mit Verpackung : 14,08 kg
Nennweite : 250 mm
Breite : 570 mm
Höhe : 570 mm
Tiefe : 325 mm
Breite mit Verpackung : 610 mm
Höhe mit Verpackung : 610 mm
Tiefe mit Verpackung : 360 mm
Fördermitteltemperatur bei Nennstrom : -20  C bis 60  C
Fördermitteltemperatur bei IMax : -20  C bis 60  C
Verpackungseinheit : 1 Stück
Sortiment : C
GTIN (EAN) : 4012799874874
Hersteller: MAICO
EZD 25/4 D Axial-Dachventilator
Artikelnummer: 0087.0487
Menge: 1,000 Stck

**10.1045 EZD 25/4 Axial-Dachventilator Axial-Dachventilator, horizontal ausblasend, DN 250, Wechselstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Wechselstrommotor:
Typenreihe EZD.
Asynchronmotor.
Bemessungsspannung 230 V, 50 Hz.
Ventilatoren "... B" und "... D": Kondensatormotoren
mit Betriebskondensator im Anschlusskasten.
Ventilatoren "... E": Spaltpolmotoren.
Schutzart EZD... D und ... E IP 54.
Schutzart EZD... B IP 55.
Drehzahlsteuerbar. Ausnahme: EZD 35/4 B.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 720 m3/h
Drehzahl : 1.280 1/min
Laufradtyp : axial
Drehzahlsteuerbar : +
Reversierbarkeit : -
Spannungsart : Wechselstrom
Bemessungsspannung : 230 V
Netzfrequenz : 50 Hz
Nennleistung : 50 W
INenn : 0,28 A
IMax : 0,28 A
Schutzart : IP 54
Wärmeklasse : B
Einbauort : Dach
Einbaulage : senkrecht
Material : Stahlblech, verzinkt
Farbe : silber
Gewicht : 11,51 kg
Gewicht mit Verpackung : 13,93 kg
Nennweite : 250 mm
Breite : 570 mm
Höhe : 570 mm
Tiefe : 325 mm
Breite mit Verpackung : 610 mm
Höhe mit Verpackung : 610 mm
Tiefe mit Verpackung : 360 mm
Fördermitteltemperatur bei Nennstrom : -20  C bis 60  C
Fördermitteltemperatur bei IMax : -20  C bis 60  C
Verpackungseinheit : 1 Stück
Sortiment : C
GTIN (EAN) : 4012799874867
Hersteller: MAICO
EZD 25/4 E Axial-Dachventilator
Artikelnummer: 0087.0486
Menge: 1,000 Stck

**10.1046 EZD 25/2 Axial-Dachventilator Axial-Dachventilator, horizontal ausblasend, DN 250, Wechselstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Wechselstrommotor:
Typenreihe EZD.
Asynchronmotor.
Bemessungsspannung 230 V, 50 Hz.
Ventilatoren "... B" und "... D": Kondensatormotoren
mit Betriebskondensator im Anschlusskasten.
Ventilatoren "... E": Spaltpolmotoren.
Schutzart EZD... D und ... E IP 54.
Schutzart EZD... B IP 55.
Drehzahlsteuerbar. Ausnahme: EZD 35/4 B.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 1.900 m3/h
FördervolumenNenn : 1.290 m3/h (im opt. Wirkungsgrad)
Druck pfs, Nenn : 112 Pa (im opt. Wirkungsgrad)
Drehzahl nNenn : 2.930 1/min (im opt. Wirkungsgrad)
Drehzahl : 2.954 1/min
Laufradtyp : axial
Drehzahlsteuerbar : +
Reversierbarkeit : +
Spannungsart : Wechselstrom
Bemessungsspannung : 230 V
Netzfrequenz : 50 Hz
Nennleistung : 180 W (im opt. Wirkungsgrad)
INenn : 1 A (im opt. Wirkungsgrad)
IMax : 1,3 A
Schutzart : IP 55
Wärmeklasse : F
Einbauort : Dach
Einbaulage : senkrecht
Material : Stahlblech, verzinkt
Farbe : silber
Gewicht : 16,87 kg
Gewicht mit Verpackung : 19,24 kg
Nennweite : 250 mm
Breite : 570 mm
Höhe : 570 mm
Tiefe : 325 mm
Breite mit Verpackung : 615 mm
Höhe mit Verpackung : 615 mm
Tiefe mit Verpackung : 375 mm
Fördermitteltemperatur bei Nennstrom : -20  C bis 60  C
Fördermitteltemperatur bei IMax : -20  C bis 60  C
Verpackungseinheit : 1 Stück
Sortiment : C
GTIN (EAN) : 4012799872023
Technische Daten nach ErP im Best Efficiency Point
(BEP)
Gesamteffizienz e : 29,2 %
Messkategorie : C
Effizienzkategorie : statisch
Effizienzgrad N : 40,2
Herstellungsjahr : siehe Typenschild
Herstellername / Amtliche Registriernummer /
Niederlassungsort des Herstellers : Maico
Elektroapparate-Fabrik GmbH / Registergericht
Freiburg, HRB 601233 / Villingen-Schwenningen
Art.-Nr. : 0087.0202
PBEP / FördervolumenBEP / Pfs, BEP : 0,185 kW / 1.570
m3/h / 124 Pa
nBEP : 2.920 1/min
spezifisches Verhältnis : ca. 1
Informationen zur Zerlegung und Entsorgung : siehe
Montageanleitung
Informationen zu Einbau, Betrieb und Instandhaltung :
siehe Montageanleitung
Verwendete Gegenstände bei der Effizienz-Messung, die
nicht durch die Messkategorie beschrieben sind :
Ermittlung der Energieeffizienz ohne Schutzgitter und
Dachhaube.
SchallleistungspegelLWA7 : 86 dB(A)
Technische Daten nach ErP im Best Efficiency Point
(BEP)
Gesamteffizienz e : 29,2 %
Messkategorie : C
Effizienzkategorie : statisch
Effizienzgrad N : 40,2
Herstellungsjahr : siehe Typenschild
Herstellername / Amtliche Registriernummer /
Niederlassungsort des Herstellers : Maico
Elektroapparate-Fabrik GmbH / Registergericht
Freiburg, HRB 601233 / Villingen-Schwenningen
Art.-Nr. : 0087.0202
PBEP / FördervolumenBEP / Pfs, BEP : 0,185 kW / 1.570
m3/h / 124 Pa
nBEP : 2.920 1/min
spezifisches Verhältnis : ca. 1
Informationen zur Zerlegung und Entsorgung : siehe
Montageanleitung
Informationen zu Einbau, Betrieb und Instandhaltung :
siehe Montageanleitung
Verwendete Gegenstände bei der Effizienz-Messung, die
nicht durch die Messkategorie beschrieben sind :
Ermittlung der Energieeffizienz ohne Schutzgitter und
Dachhaube.
SchallleistungspegelLWA7 : 86 dB(A)
Hersteller: MAICO
EZD 25/2 B Axial-Dachventilator
Artikelnummer: 0087.0202
Menge: 1,000 Stck

**10.1047 DZD 25/4 Axial-Dachventilator Axial-Dachventilator, horizontal ausblasend, DN 250, Drehstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Drehstrommotor:
Typenreihe: DZD.
Asynchronmotor.
Bemessungsspannung 400 V, 50 Hz.
Schutzart DZD ... D IP 54.
Schutzart DZD ... B IP 55.
Drehzahlsteuerbar. Geräte lassen sich mit einem
optionalen 5-Stufentransformator stufenweise schalten.
Reversierbar.
Reversierbetrieb: Der Volumenstrom verringert sich um
ca. 35 % bei anormaler Förderrichtung.
Thermischer Überlastungsschutz serienmäßig. Ausnahme:
Bei Typ DZD 25/4 D (Motorschutzschalter wird bauseits
bereitgestellt).
Die Anschlüsse sind potenzialfrei auf Klemmen geführt
und müssen an einen Motorvollschutzschalter z.B. MV
25-1 oder den Steuerstromkreis eines Schützes
angeschlossen werden.
Elektrischer Anschluss:
Anschlusskabel, ca. 1,7 m lang.
Sicherheitshinweise:
Der Ventilator darf nur in Betrieb genommen werden,
wenn der Berührungsschutz des Laufrades gemäß DIN EN
ISO 13857 gewährleistet ist z.B. mit Maico Schutzgitter
SG.
Eine fachgerechte Festinstallation bei waagerechter
Einbaulage, fest verlegter elektrischer Zuleitung und
korrekter Luftführung über Schacht oder Rohr ist
vorgeschrieben.
Technische Daten
Fördervolumen : 800 m3/h
Drehzahl : 1.425 1/min
Laufradtyp : axial
Drehzahlsteuerbar : +
Reversierbarkeit : +
Spannungsart : Drehstrom
Bemessungsspannung : 400 V
Netzfrequenz : 50 Hz
Nennleistung : 50 W
INenn : 0,14 A
IMax : 0,14 A
Schutzart : IP 54
Wärmeklasse : B
Netzzuleitung : 5 x 1,5 mm2
Einbauort : Dach
Einbaulage : senkrecht
Material : Stahlblech, verzinkt
Farbe : silber
Gewicht : 11,51 kg
Gewicht mit Verpackung : 13,93 kg
Nennweite : 250 mm
Breite : 570 mm
Höhe : 570 mm
Tiefe : 325 mm
Breite mit Verpackung : 610 mm
Höhe mit Verpackung : 610 mm
Tiefe mit Verpackung : 360 mm
Fördermitteltemperatur bei Nennstrom : -20  C bis 60  C
Fördermitteltemperatur bei IMax : -20  C bis 60  C
Verpackungseinheit : 1 Stück
Sortiment : C
GTIN (EAN) : 4012799874904
Hersteller: MAICO
DZD 25/4 D Axial-Dachventilator
Artikelnummer: 0087.0490
Menge: 1,000 Stck

**10.1048 DZD 25/2 Axial-Dachventilator Axial-Dachventilator, horizontal ausblasend, DN 250, Drehstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Drehstrommotor:
Typenreihe: DZD.
Asynchronmotor.
Bemessungsspannung 400 V, 50 Hz.
Schutzart DZD ... D IP 54.
Schutzart DZD ... B IP 55.
Drehzahlsteuerbar. Geräte lassen sich mit einem
optionalen 5-Stufentransformator stufenweise schalten.
Reversierbar.
Reversierbetrieb: Der Volumenstrom verringert sich um
ca. 35 % bei anormaler Förderrichtung.
Thermischer Überlastungsschutz serienmäßig. Ausnahme:
Bei Typ DZD 25/4 D (Motorschutzschalter wird bauseits
bereitgestellt).
Die Anschlüsse sind potenzialfrei auf Klemmen geführt
und müssen an einen Motorvollschutzschalter z.B. MV
25-1 oder den Steuerstromkreis eines Schützes
angeschlossen werden.
Elektrischer Anschluss:
Anschlusskabel, ca. 1,7 m lang.
Sicherheitshinweise:
Der Ventilator darf nur in Betrieb genommen werden,
wenn der Berührungsschutz des Laufrades gemäß DIN EN
ISO 13857 gewährleistet ist z.B. mit Maico Schutzgitter
SG.
Eine fachgerechte Festinstallation bei waagerechter
Einbaulage, fest verlegter elektrischer Zuleitung und
korrekter Luftführung über Schacht oder Rohr ist
vorgeschrieben.
Technische Daten
Fördervolumen : 1.840 m3/h
FördervolumenNenn : 1.100 m3/h (im opt. Wirkungsgrad)
Druck pfs, Nenn : 125 Pa (im opt. Wirkungsgrad)
Drehzahl nNenn : 2.830 1/min (im opt. Wirkungsgrad)
Drehzahl : 2.844 1/min
Laufradtyp : axial
Drehzahlsteuerbar : +
Reversierbarkeit : +
Spannungsart : Drehstrom
Bemessungsspannung : 400 V
Netzfrequenz : 50 Hz
Nennleistung : 170 W (im opt. Wirkungsgrad)
INenn : 0,35 A (im opt. Wirkungsgrad)
IMax : 0,4 A
Schutzart : IP 55
Wärmeklasse : B
Netzzuleitung : 7 x 1,5 mm2
Einbauort : Dach
Einbaulage : senkrecht
Material : Stahlblech, verzinkt
Farbe : silber
Gewicht : 14,19 kg
Gewicht mit Verpackung : 16,65 kg
Nennweite : 250 mm
Breite : 570 mm
Höhe : 570 mm
Tiefe : 325 mm
Breite mit Verpackung : 615 mm
Höhe mit Verpackung : 615 mm
Tiefe mit Verpackung : 370 mm
Fördermitteltemperatur bei Nennstrom : -20  C bis 60  C
Fördermitteltemperatur bei IMax : -20  C bis 60  C
Verpackungseinheit : 1 Stück
Sortiment : C
GTIN (EAN) : 4012799872139
Technische Daten nach ErP im Best Efficiency Point
(BEP)
Gesamteffizienz e : 29,2 %
Messkategorie : C
Effizienzkategorie : statisch
Effizienzgrad N : 40,2
Herstellungsjahr : siehe Typenschild
Herstellername / Amtliche Registriernummer /
Niederlassungsort des Herstellers : Maico
Elektroapparate-Fabrik GmbH / Registergericht
Freiburg, HRB 601233 / Villingen-Schwenningen
Art.-Nr. : 0087.0213
PBEP / FördervolumenBEP / Pfs, BEP : 0,179 kW / 1.540
m3/h / 122 Pa
nBEP : 2.853 1/min
spezifisches Verhältnis : ca. 1
Informationen zur Zerlegung und Entsorgung : siehe
Montageanleitung
Informationen zu Einbau, Betrieb und Instandhaltung :
siehe Montageanleitung
Verwendete Gegenstände bei der Effizienz-Messung, die
nicht durch die Messkategorie beschrieben sind :
Ermittlung der Energieeffizienz ohne Schutzgitter und
Dachhaube.
SchallleistungspegelLWA7 : 91 dB(A)
Technische Daten nach ErP im Best Efficiency Point
(BEP)
Gesamteffizienz e : 29,2 %
Messkategorie : C
Effizienzkategorie : statisch
Effizienzgrad N : 40,2
Herstellungsjahr : siehe Typenschild
Herstellername / Amtliche Registriernummer /
Niederlassungsort des Herstellers : Maico
Elektroapparate-Fabrik GmbH / Registergericht
Freiburg, HRB 601233 / Villingen-Schwenningen
Art.-Nr. : 0087.0213
PBEP / FördervolumenBEP / Pfs, BEP : 0,179 kW / 1.540
m3/h / 122 Pa
nBEP : 2.853 1/min
spezifisches Verhältnis : ca. 1
Informationen zur Zerlegung und Entsorgung : siehe
Montageanleitung
Informationen zu Einbau, Betrieb und Instandhaltung :
siehe Montageanleitung
Verwendete Gegenstände bei der Effizienz-Messung, die
nicht durch die Messkategorie beschrieben sind :
Ermittlung der Energieeffizienz ohne Schutzgitter und
Dachhaube.
SchallleistungspegelLWA7 : 91 dB(A)
Hersteller: MAICO
DZD 25/2 B Axial-Dachventilator
Artikelnummer: 0087.0213
Menge: 1,000 Stck

**10.1049 EZD 30/6 Axial-Dachventilator Axial-Dachventilator, horizontal ausblasend, DN 300, Wechselstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Wechselstrommotor:
Typenreihe EZD.
Asynchronmotor.
Bemessungsspannung 230 V, 50 Hz.
Ventilatoren "... B" und "... D": Kondensatormotoren
mit Betriebskondensator im Anschlusskasten.
Ventilatoren "... E": Spaltpolmotoren.
Schutzart EZD... D und ... E IP 54.
Schutzart EZD... B IP 55.
Drehzahlsteuerbar. Ausnahme: EZD 35/4 B.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 880 m3/h
Drehzahl : 940 1/min
Laufradtyp : axial
Drehzahlsteuerbar : +
Reversierbarkeit : +
Spannungsart : Wechselstrom
Bemessungsspannung : 230 V
Netzfrequenz : 50 Hz
Nennleistung : 65 W
INenn : 0,33 A
IMax : 0,33 A
Schutzart : IP 55
Wärmeklasse : B
Einbauort : Dach
Einbaulage : senkrecht
Material : Stahlblech, verzinkt
Farbe : silber
Gewicht : 15,61 kg
Gewicht mit Verpackung : 19,56 kg
Nennweite : 300 mm
Breite : 570 mm
Höhe : 570 mm
Tiefe : 375 mm
Breite mit Verpackung : 725 mm
Höhe mit Verpackung : 725 mm
Tiefe mit Verpackung : 430 mm
Fördermitteltemperatur bei Nennstrom : -20  C bis 60  C
Fördermitteltemperatur bei IMax : -20  C bis 60  C
Verpackungseinheit : 1 Stück
Sortiment : C
GTIN (EAN) : 4012799872030
Hersteller: MAICO
EZD 30/6 B Axial-Dachventilator
Artikelnummer: 0087.0203
Menge: 1,000 Stck

**10.1050 EZD 30/4 Axial-Dachventilator Axial-Dachventilator, horizontal ausblasend, DN 300, Wechselstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Wechselstrommotor:
Typenreihe EZD.
Asynchronmotor.
Bemessungsspannung 230 V, 50 Hz.
Ventilatoren "... B" und "... D": Kondensatormotoren
mit Betriebskondensator im Anschlusskasten.
Ventilatoren "... E": Spaltpolmotoren.
Schutzart EZD... D und ... E IP 54.
Schutzart EZD... B IP 55.
Drehzahlsteuerbar. Ausnahme: EZD 35/4 B.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 1.400 m3/h
Drehzahl : 1.450 1/min
Laufradtyp : axial
Drehzahlsteuerbar : +
Reversierbarkeit : +
Spannungsart : Wechselstrom
Bemessungsspannung : 230 V
Netzfrequenz : 50 Hz
Nennleistung : 90 W
INenn : 0,45 A
IMax : 0,45 A
Schutzart : IP 55
Wärmeklasse : B
Einbauort : Dach
Einbaulage : senkrecht
Material : Stahlblech, verzinkt
Farbe : silber
Gewicht : 16,88 kg
Gewicht mit Verpackung : 20,75 kg
Nennweite : 300 mm
Breite : 660 mm
Höhe : 660 mm
Tiefe : 375 mm
Breite mit Verpackung : 725 mm
Höhe mit Verpackung : 725 mm
Tiefe mit Verpackung : 430 mm
Fördermitteltemperatur bei Nennstrom : -20  C bis 60  C
Fördermitteltemperatur bei IMax : -20  C bis 60  C
Verpackungseinheit : 1 Stück
Sortiment : C
GTIN (EAN) : 4012799872047
Hersteller: MAICO
EZD 30/4 B Axial-Dachventilator
Artikelnummer: 0087.0204
Menge: 1,000 Stck

**10.1051 EZD 30/2 Axial-Dachventilator Axial-Dachventilator, horizontal ausblasend, DN 300, Wechselstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Wechselstrommotor:
Typenreihe EZD.
Asynchronmotor.
Bemessungsspannung 230 V, 50 Hz.
Ventilatoren "... B" und "... D": Kondensatormotoren
mit Betriebskondensator im Anschlusskasten.
Ventilatoren "... E": Spaltpolmotoren.
Schutzart EZD... D und ... E IP 54.
Schutzart EZD... B IP 55.
Drehzahlsteuerbar. Ausnahme: EZD 35/4 B.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 3.090 m3/h
FördervolumenNenn : 2.060 m3/h (im opt. Wirkungsgrad)
Druck pfs, Nenn : 135 Pa (im opt. Wirkungsgrad)
Drehzahl nNenn : 2.810 1/min (im opt. Wirkungsgrad)
Drehzahl : 2.820 1/min
Laufradtyp : axial
Drehzahlsteuerbar : +
Reversierbarkeit : +
Spannungsart : Wechselstrom
Bemessungsspannung : 230 V
Netzfrequenz : 50 Hz
Nennleistung : 375 W (im opt. Wirkungsgrad)
INenn : 1,7 A (im opt. Wirkungsgrad)
IMax : 2,3 A
Schutzart : IP 55
Wärmeklasse : B
Einbauort : Dach
Einbaulage : senkrecht
Material : Stahlblech, verzinkt
Farbe : silber
Gewicht : 20,35 kg
Gewicht mit Verpackung : 24,22 kg
Nennweite : 300 mm
Breite : 660 mm
Höhe : 660 mm
Tiefe : 375 mm
Breite mit Verpackung : 725 mm
Höhe mit Verpackung : 725 mm
Tiefe mit Verpackung : 430 mm
Fördermitteltemperatur bei Nennstrom : -20  C bis 60  C
Fördermitteltemperatur bei IMax : -20  C bis 60  C
Verpackungseinheit : 1 Stück
Sortiment : C
GTIN (EAN) : 4012799872054
Technische Daten nach ErP im Best Efficiency Point
(BEP)
Gesamteffizienz e : 34,2 %
Messkategorie : C
Effizienzkategorie : statisch
Effizienzgrad N : 43,1
Herstellungsjahr : siehe Typenschild
Herstellername / Amtliche Registriernummer /
Niederlassungsort des Herstellers : Maico
Elektroapparate-Fabrik GmbH / Registergericht
Freiburg, HRB 601233 / Villingen-Schwenningen
Art.-Nr. : 0087.0205
PBEP / FördervolumenBEP / Pfs, BEP : 0,38 kW / 2.670
m3/h / 175 Pa
nBEP : 2.810 1/min
spezifisches Verhältnis : ca. 1
Informationen zur Zerlegung und Entsorgung : siehe
Montageanleitung
Informationen zu Einbau, Betrieb und Instandhaltung :
siehe Montageanleitung
Verwendete Gegenstände bei der Effizienz-Messung, die
nicht durch die Messkategorie beschrieben sind :
Ermittlung der Energieeffizienz ohne Schutzgitter und
Dachhaube.
SchallleistungspegelLWA7 : 89 dB(A)
Technische Daten nach ErP im Best Efficiency Point
(BEP)
Gesamteffizienz e : 34,2 %
Messkategorie : C
Effizienzkategorie : statisch
Effizienzgrad N : 43,1
Herstellungsjahr : siehe Typenschild
Herstellername / Amtliche Registriernummer /
Niederlassungsort des Herstellers : Maico
Elektroapparate-Fabrik GmbH / Registergericht
Freiburg, HRB 601233 / Villingen-Schwenningen
Art.-Nr. : 0087.0205
PBEP / FördervolumenBEP / Pfs, BEP : 0,38 kW / 2.670
m3/h / 175 Pa
nBEP : 2.810 1/min
spezifisches Verhältnis : ca. 1
Informationen zur Zerlegung und Entsorgung : siehe
Montageanleitung
Informationen zu Einbau, Betrieb und Instandhaltung :
siehe Montageanleitung
Verwendete Gegenstände bei der Effizienz-Messung, die
nicht durch die Messkategorie beschrieben sind :
Ermittlung der Energieeffizienz ohne Schutzgitter und
Dachhaube.
SchallleistungspegelLWA7 : 89 dB(A)
Hersteller: MAICO
EZD 30/2 B Axial-Dachventilator
Artikelnummer: 0087.0205
Menge: 1,000 Stck

**10.1052 DZD 30/4 Axial-Dachventilator Axial-Dachventilator, horizontal ausblasend, DN 300, Drehstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Drehstrommotor:
Typenreihe: DZD.
Asynchronmotor.
Bemessungsspannung 400 V, 50 Hz.
Schutzart DZD ... D IP 54.
Schutzart DZD ... B IP 55.
Drehzahlsteuerbar. Geräte lassen sich mit einem
optionalen 5-Stufentransformator stufenweise schalten.
Reversierbar.
Reversierbetrieb: Der Volumenstrom verringert sich um
ca. 35 % bei anormaler Förderrichtung.
Thermischer Überlastungsschutz serienmäßig. Ausnahme:
Bei Typ DZD 25/4 D (Motorschutzschalter wird bauseits
bereitgestellt).
Die Anschlüsse sind potenzialfrei auf Klemmen geführt
und müssen an einen Motorvollschutzschalter z.B. MV
25-1 oder den Steuerstromkreis eines Schützes
angeschlossen werden.
Elektrischer Anschluss:
Anschlusskabel, ca. 1,7 m lang.
Sicherheitshinweise:
Der Ventilator darf nur in Betrieb genommen werden,
wenn der Berührungsschutz des Laufrades gemäß DIN EN
ISO 13857 gewährleistet ist z.B. mit Maico Schutzgitter
SG.
Eine fachgerechte Festinstallation bei waagerechter
Einbaulage, fest verlegter elektrischer Zuleitung und
korrekter Luftführung über Schacht oder Rohr ist
vorgeschrieben.
Technische Daten
Fördervolumen : 1.400 m3/h
Drehzahl : 1.450 1/min
Laufradtyp : axial
Drehzahlsteuerbar : +
Reversierbarkeit : +
Spannungsart : Drehstrom
Bemessungsspannung : 400 V
Netzfrequenz : 50 Hz
Nennleistung : 100 W
INenn : 0,35 A
IMax : 0,35 A
Schutzart : IP 55
Wärmeklasse : B
Netzzuleitung : 7 x 1,5 mm2
Einbauort : Dach
Einbaulage : senkrecht
Material : Stahlblech, verzinkt
Farbe : silber
Gewicht : 16,86 kg
Gewicht mit Verpackung : 20,75 kg
Nennweite : 300 mm
Breite : 660 mm
Höhe : 660 mm
Tiefe : 375 mm
Breite mit Verpackung : 710 mm
Höhe mit Verpackung : 725 mm
Tiefe mit Verpackung : 420 mm
Fördermitteltemperatur bei Nennstrom : -20  C bis 60  C
Fördermitteltemperatur bei IMax : -20  C bis 60  C
Verpackungseinheit : 1 Stück
Sortiment : C
GTIN (EAN) : 4012799872153
Hersteller: MAICO
DZD 30/4 B Axial-Dachventilator
Artikelnummer: 0087.0215
Menge: 1,000 Stck

**10.1053 DZD 30/2 Axial-Dachventilator Axial-Dachventilator, horizontal ausblasend, DN 300, Drehstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Drehstrommotor:
Typenreihe: DZD.
Asynchronmotor.
Bemessungsspannung 400 V, 50 Hz.
Schutzart DZD ... D IP 54.
Schutzart DZD ... B IP 55.
Drehzahlsteuerbar. Geräte lassen sich mit einem
optionalen 5-Stufentransformator stufenweise schalten.
Reversierbar.
Reversierbetrieb: Der Volumenstrom verringert sich um
ca. 35 % bei anormaler Förderrichtung.
Thermischer Überlastungsschutz serienmäßig. Ausnahme:
Bei Typ DZD 25/4 D (Motorschutzschalter wird bauseits
bereitgestellt).
Die Anschlüsse sind potenzialfrei auf Klemmen geführt
und müssen an einen Motorvollschutzschalter z.B. MV
25-1 oder den Steuerstromkreis eines Schützes
angeschlossen werden.
Elektrischer Anschluss:
Anschlusskabel, ca. 1,7 m lang.
Sicherheitshinweise:
Der Ventilator darf nur in Betrieb genommen werden,
wenn der Berührungsschutz des Laufrades gemäß DIN EN
ISO 13857 gewährleistet ist z.B. mit Maico Schutzgitter
SG.
Eine fachgerechte Festinstallation bei waagerechter
Einbaulage, fest verlegter elektrischer Zuleitung und
korrekter Luftführung über Schacht oder Rohr ist
vorgeschrieben.
Technische Daten
Fördervolumen : 3.100 m3/h
FördervolumenNenn : 2.040 m3/h (im opt. Wirkungsgrad)
Druck pfs, Nenn : 135 Pa (im opt. Wirkungsgrad)
Drehzahl nNenn : 2.830 1/min (im opt. Wirkungsgrad)
Drehzahl : 2.920 1/min
Laufradtyp : axial
Drehzahlsteuerbar : +
Reversierbarkeit : +
Spannungsart : Drehstrom
Bemessungsspannung : 400 V
Netzfrequenz : 50 Hz
Nennleistung : 380 W (im opt. Wirkungsgrad)
INenn : 0,85 A (im opt. Wirkungsgrad)
IMax : 1 A
Schutzart : IP 55
Wärmeklasse : B
Netzzuleitung : 7 x 1,5 mm2
Einbauort : Dach
Einbaulage : senkrecht
Material : Stahlblech, verzinkt
Farbe : silber
Gewicht : 20,12 kg
Gewicht mit Verpackung : 24,01 kg
Nennweite : 300 mm
Breite : 660 mm
Höhe : 660 mm
Tiefe : 375 mm
Breite mit Verpackung : 710 mm
Höhe mit Verpackung : 725 mm
Tiefe mit Verpackung : 420 mm
Fördermitteltemperatur bei Nennstrom : -20  C bis 60  C
Fördermitteltemperatur bei IMax : -20  C bis 60  C
Verpackungseinheit : 1 Stück
Sortiment : C
GTIN (EAN) : 4012799872160
Technische Daten nach ErP im Best Efficiency Point
(BEP)
Gesamteffizienz e : 34,3 %
Messkategorie : C
Effizienzkategorie : statisch
Effizienzgrad N : 43,2
Herstellungsjahr : siehe Typenschild
Herstellername / Amtliche Registriernummer /
Niederlassungsort des Herstellers : Maico
Elektroapparate-Fabrik GmbH / Registergericht
Freiburg, HRB 601233 / Villingen-Schwenningen
Art.-Nr. : 0087.0216
PBEP / FördervolumenBEP / Pfs, BEP : 0,385 kW / 2.640
m3/h / 180 Pa
nBEP : 2.830 1/min
spezifisches Verhältnis : ca. 1
Informationen zur Zerlegung und Entsorgung : siehe
Montageanleitung
Informationen zu Einbau, Betrieb und Instandhaltung :
siehe Montageanleitung
Verwendete Gegenstände bei der Effizienz-Messung, die
nicht durch die Messkategorie beschrieben sind :
Ermittlung der Energieeffizienz ohne Schutzgitter und
Dachhaube.
SchallleistungspegelLWA7 : 89 dB(A)
Technische Daten nach ErP im Best Efficiency Point
(BEP)
Gesamteffizienz e : 34,3 %
Messkategorie : C
Effizienzkategorie : statisch
Effizienzgrad N : 43,2
Herstellungsjahr : siehe Typenschild
Herstellername / Amtliche Registriernummer /
Niederlassungsort des Herstellers : Maico
Elektroapparate-Fabrik GmbH / Registergericht
Freiburg, HRB 601233 / Villingen-Schwenningen
Art.-Nr. : 0087.0216
PBEP / FördervolumenBEP / Pfs, BEP : 0,385 kW / 2.640
m3/h / 180 Pa
nBEP : 2.830 1/min
spezifisches Verhältnis : ca. 1
Informationen zur Zerlegung und Entsorgung : siehe
Montageanleitung
Informationen zu Einbau, Betrieb und Instandhaltung :
siehe Montageanleitung
Verwendete Gegenstände bei der Effizienz-Messung, die
nicht durch die Messkategorie beschrieben sind :
Ermittlung der Energieeffizienz ohne Schutzgitter und
Dachhaube.
SchallleistungspegelLWA7 : 89 dB(A)
Hersteller: MAICO
DZD 30/2 B Axial-Dachventilator
Artikelnummer: 0087.0216
Menge: 1,000 Stck

**10.1054 EZD 35/4 Axial-Dachventilator Axial-Dachventilator, horizontal ausblasend, DN 355, Wechselstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Wechselstrommotor:
Typenreihe EZD.
Asynchronmotor.
Bemessungsspannung 230 V, 50 Hz.
Ventilatoren "... B" und "... D": Kondensatormotoren
mit Betriebskondensator im Anschlusskasten.
Ventilatoren "... E": Spaltpolmotoren.
Schutzart EZD... D und ... E IP 54.
Schutzart EZD... B IP 55.
Drehzahlsteuerbar. Ausnahme: EZD 35/4 B.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 2.280 m3/h
FördervolumenNenn : 1.330 m3/h (im opt. Wirkungsgrad)
Druck pfs, Nenn : 65 Pa (im opt. Wirkungsgrad)
Drehzahl nNenn : 1.450 1/min (im opt. Wirkungsgrad)
Drehzahl : 1.457 1/min
Laufradtyp : axial
Drehzahlsteuerbar : -
Reversierbarkeit : +
Spannungsart : Wechselstrom
Bemessungsspannung : 230 V
Netzfrequenz : 50 Hz
Nennleistung : 125 W (im opt. Wirkungsgrad)
INenn : 0,5 A (im opt. Wirkungsgrad)
IMax : 0,65 A
Schutzart : IP 55
Wärmeklasse : B
Einbauort : Dach
Einbaulage : senkrecht
Material : Stahlblech, verzinkt
Farbe : silber
Gewicht : 23,41 kg
Gewicht mit Verpackung : 28 kg
Nennweite : 355 mm
Breite : 720 mm
Höhe : 720 mm
Tiefe : 380 mm
Breite mit Verpackung : 790 mm
Höhe mit Verpackung : 790 mm
Tiefe mit Verpackung : 425 mm
Fördermitteltemperatur bei Nennstrom : -20  C bis 60  C
Fördermitteltemperatur bei IMax : -20  C bis 60  C
Verpackungseinheit : 1 Stück
Sortiment : C
GTIN (EAN) : 4012799872078
Technische Daten nach ErP im Best Efficiency Point
(BEP)
Gesamteffizienz e : 31,4 %
Messkategorie : C
Effizienzkategorie : statisch
Effizienzgrad N : 43,6
Herstellungsjahr : siehe Typenschild
Herstellername / Amtliche Registriernummer /
Niederlassungsort des Herstellers : Maico
Elektroapparate-Fabrik GmbH / Registergericht
Freiburg, HRB 601233 / Villingen-Schwenningen
Art.-Nr. : 0087.0207
PBEP / FördervolumenBEP / Pfs, BEP : 0,12 kW / 2.090
m3/h / 65 Pa
nBEP : 1.455 1/min
spezifisches Verhältnis : ca. 1
Informationen zur Zerlegung und Entsorgung : siehe
Montageanleitung
Informationen zu Einbau, Betrieb und Instandhaltung :
siehe Montageanleitung
Verwendete Gegenstände bei der Effizienz-Messung, die
nicht durch die Messkategorie beschrieben sind :
Ermittlung der Energieeffizienz ohne Schutzgitter und
Dachhaube.
SchallleistungspegelLWA7 : 78 dB(A)
Technische Daten nach ErP im Best Efficiency Point
(BEP)
Gesamteffizienz e : 31,4 %
Messkategorie : C
Effizienzkategorie : statisch
Effizienzgrad N : 43,6
Herstellungsjahr : siehe Typenschild
Herstellername / Amtliche Registriernummer /
Niederlassungsort des Herstellers : Maico
Elektroapparate-Fabrik GmbH / Registergericht
Freiburg, HRB 601233 / Villingen-Schwenningen
Art.-Nr. : 0087.0207
PBEP / FördervolumenBEP / Pfs, BEP : 0,12 kW / 2.090
m3/h / 65 Pa
nBEP : 1.455 1/min
spezifisches Verhältnis : ca. 1
Informationen zur Zerlegung und Entsorgung : siehe
Montageanleitung
Informationen zu Einbau, Betrieb und Instandhaltung :
siehe Montageanleitung
Verwendete Gegenstände bei der Effizienz-Messung, die
nicht durch die Messkategorie beschrieben sind :
Ermittlung der Energieeffizienz ohne Schutzgitter und
Dachhaube.
SchallleistungspegelLWA7 : 78 dB(A)
Hersteller: MAICO
EZD 35/4 B Axial-Dachventilator
Artikelnummer: 0087.0207
Menge: 1,000 Stck

**10.1055 DZD 35/4 Axial-Dachventilator Axial-Dachventilator, horizontal ausblasend, DN 355, Drehstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Drehstrommotor:
Typenreihe: DZD.
Asynchronmotor.
Bemessungsspannung 400 V, 50 Hz.
Schutzart DZD ... D IP 54.
Schutzart DZD ... B IP 55.
Drehzahlsteuerbar. Geräte lassen sich mit einem
optionalen 5-Stufentransformator stufenweise schalten.
Reversierbar.
Reversierbetrieb: Der Volumenstrom verringert sich um
ca. 35 % bei anormaler Förderrichtung.
Thermischer Überlastungsschutz serienmäßig. Ausnahme:
Bei Typ DZD 25/4 D (Motorschutzschalter wird bauseits
bereitgestellt).
Die Anschlüsse sind potenzialfrei auf Klemmen geführt
und müssen an einen Motorvollschutzschalter z.B. MV
25-1 oder den Steuerstromkreis eines Schützes
angeschlossen werden.
Elektrischer Anschluss:
Anschlusskabel, ca. 1,7 m lang.
Sicherheitshinweise:
Der Ventilator darf nur in Betrieb genommen werden,
wenn der Berührungsschutz des Laufrades gemäß DIN EN
ISO 13857 gewährleistet ist z.B. mit Maico Schutzgitter
SG.
Eine fachgerechte Festinstallation bei waagerechter
Einbaulage, fest verlegter elektrischer Zuleitung und
korrekter Luftführung über Schacht oder Rohr ist
vorgeschrieben.
Technische Daten
Fördervolumen : 2.325 m3/h
FördervolumenNenn : 1.210 m3/h (im opt. Wirkungsgrad)
Druck pfs, Nenn : 80 Pa (im opt. Wirkungsgrad)
Drehzahl nNenn : 1.470 1/min (im opt. Wirkungsgrad)
Drehzahl : 1.478 1/min
Laufradtyp : axial
Drehzahlsteuerbar : +
Reversierbarkeit : +
Spannungsart : Drehstrom
Bemessungsspannung : 400 V
Netzfrequenz : 50 Hz
Nennleistung : 145 W (im opt. Wirkungsgrad)
INenn : 0,57 A (im opt. Wirkungsgrad)
IMax : 0,6 A
Schutzart : IP 55
Wärmeklasse : B
Netzzuleitung : 7 x 1,5 mm2
Einbauort : Dach
Einbaulage : senkrecht
Material : Stahlblech, verzinkt
Farbe : silber
Gewicht : 23,8 kg
Gewicht mit Verpackung : 28,36 kg
Nennweite : 355 mm
Breite : 720 mm
Höhe : 720 mm
Tiefe : 380 mm
Breite mit Verpackung : 795 mm
Höhe mit Verpackung : 795 mm
Tiefe mit Verpackung : 435 mm
Fördermitteltemperatur bei Nennstrom : -20  C bis 60  C
Fördermitteltemperatur bei IMax : -20  C bis 60  C
Verpackungseinheit : 1 Stück
Sortiment : C
GTIN (EAN) : 4012799872184
Technische Daten nach ErP im Best Efficiency Point
(BEP)
Gesamteffizienz e : 28,8 %
Messkategorie : C
Effizienzkategorie : statisch
Effizienzgrad N : 40,6
Herstellungsjahr : siehe Typenschild
Herstellername / Amtliche Registriernummer /
Niederlassungsort des Herstellers : Maico
Elektroapparate-Fabrik GmbH / Registergericht
Freiburg, HRB 601233 / Villingen-Schwenningen
Art.-Nr. : 0087.0218
PBEP / FördervolumenBEP / Pfs, BEP : 0,135 kW / 2.120
m3/h / 66 Pa
nBEP : 1.475 1/min
spezifisches Verhältnis : ca. 1
Informationen zur Zerlegung und Entsorgung : siehe
Montageanleitung
Informationen zu Einbau, Betrieb und Instandhaltung :
siehe Montageanleitung
Verwendete Gegenstände bei der Effizienz-Messung, die
nicht durch die Messkategorie beschrieben sind :
Ermittlung der Energieeffizienz ohne Schutzgitter und
Dachhaube.
SchallleistungspegelLWA7 : 78 dB(A)
Technische Daten nach ErP im Best Efficiency Point
(BEP)
Gesamteffizienz e : 28,8 %
Messkategorie : C
Effizienzkategorie : statisch
Effizienzgrad N : 40,6
Herstellungsjahr : siehe Typenschild
Herstellername / Amtliche Registriernummer /
Niederlassungsort des Herstellers : Maico
Elektroapparate-Fabrik GmbH / Registergericht
Freiburg, HRB 601233 / Villingen-Schwenningen
Art.-Nr. : 0087.0218
PBEP / FördervolumenBEP / Pfs, BEP : 0,135 kW / 2.120
m3/h / 66 Pa
nBEP : 1.475 1/min
spezifisches Verhältnis : ca. 1
Informationen zur Zerlegung und Entsorgung : siehe
Montageanleitung
Informationen zu Einbau, Betrieb und Instandhaltung :
siehe Montageanleitung
Verwendete Gegenstände bei der Effizienz-Messung, die
nicht durch die Messkategorie beschrieben sind :
Ermittlung der Energieeffizienz ohne Schutzgitter und
Dachhaube.
SchallleistungspegelLWA7 : 78 dB(A)
Hersteller: MAICO
DZD 35/4 B Axial-Dachventilator
Artikelnummer: 0087.0218
Menge: 1,000 Stck

**10.1056 EZD 40/4 Axial-Dachventilator Axial-Dachventilator, horizontal ausblasend, DN 400, Wechselstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Wechselstrommotor:
Typenreihe EZD.
Asynchronmotor.
Bemessungsspannung 230 V, 50 Hz.
Ventilatoren "... B" und "... D": Kondensatormotoren
mit Betriebskondensator im Anschlusskasten.
Ventilatoren "... E": Spaltpolmotoren.
Schutzart EZD... D und ... E IP 54.
Schutzart EZD... B IP 55.
Drehzahlsteuerbar. Ausnahme: EZD 35/4 B.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 3.330 m3/h
FördervolumenNenn : 1.970 m3/h (im opt. Wirkungsgrad)
Druck pfs, Nenn : 84 Pa (im opt. Wirkungsgrad)
Drehzahl nNenn : 1.400 1/min (im opt. Wirkungsgrad)
Drehzahl : 1.413 1/min
Laufradtyp : axial
Drehzahlsteuerbar : +
Reversierbarkeit : +
Spannungsart : Wechselstrom
Bemessungsspannung : 230 V
Netzfrequenz : 50 Hz
Nennleistung : 235 W (im opt. Wirkungsgrad)
INenn : 0,95 A (im opt. Wirkungsgrad)
IMax : 1,4 A
Schutzart : IP 55
Wärmeklasse : F
Einbauort : Dach
Einbaulage : senkrecht
Material : Stahlblech, verzinkt
Farbe : silber
Gewicht : 27 kg
Gewicht mit Verpackung : 32 kg
Nennweite : 400 mm
Breite : 830 mm
Höhe : 830 mm
Tiefe : 415 mm
Breite mit Verpackung : 870 mm
Höhe mit Verpackung : 870 mm
Tiefe mit Verpackung : 460 mm
Fördermitteltemperatur bei Nennstrom : -20  C bis 60  C
Fördermitteltemperatur bei IMax : -20  C bis 60  C
Verpackungseinheit : 1 Stück
Sortiment : C
GTIN (EAN) : 4012799872092
Technische Daten nach ErP im Best Efficiency Point
(BEP)
Gesamteffizienz e : 33,5 %
Messkategorie : C
Effizienzkategorie : statisch
Effizienzgrad N : 43,9
Herstellungsjahr : siehe Typenschild
Herstellername / Amtliche Registriernummer /
Niederlassungsort des Herstellers : Maico
Elektroapparate-Fabrik GmbH / Registergericht
Freiburg, HRB 601233 / Villingen-Schwenningen
Art.-Nr. : 0087.0209
PBEP / FördervolumenBEP / Pfs, BEP : 0,225 kW / 3.270
m3/h / 83 Pa
nBEP : 1.410 1/min
spezifisches Verhältnis : ca. 1
Informationen zur Zerlegung und Entsorgung : siehe
Montageanleitung
Informationen zu Einbau, Betrieb und Instandhaltung :
siehe Montageanleitung
Verwendete Gegenstände bei der Effizienz-Messung, die
nicht durch die Messkategorie beschrieben sind :
Ermittlung der Energieeffizienz ohne Schutzgitter und
Dachhaube.
SchallleistungspegelLWA7 : 80 dB(A)
Technische Daten nach ErP im Best Efficiency Point
(BEP)
Gesamteffizienz e : 33,5 %
Messkategorie : C
Effizienzkategorie : statisch
Effizienzgrad N : 43,9
Herstellungsjahr : siehe Typenschild
Herstellername / Amtliche Registriernummer /
Niederlassungsort des Herstellers : Maico
Elektroapparate-Fabrik GmbH / Registergericht
Freiburg, HRB 601233 / Villingen-Schwenningen
Art.-Nr. : 0087.0209
PBEP / FördervolumenBEP / Pfs, BEP : 0,225 kW / 3.270
m3/h / 83 Pa
nBEP : 1.410 1/min
spezifisches Verhältnis : ca. 1
Informationen zur Zerlegung und Entsorgung : siehe
Montageanleitung
Informationen zu Einbau, Betrieb und Instandhaltung :
siehe Montageanleitung
Verwendete Gegenstände bei der Effizienz-Messung, die
nicht durch die Messkategorie beschrieben sind :
Ermittlung der Energieeffizienz ohne Schutzgitter und
Dachhaube.
SchallleistungspegelLWA7 : 80 dB(A)
Hersteller: MAICO
EZD 40/4 B Axial-Dachventilator
Artikelnummer: 0087.0209
Menge: 1,000 Stck

**10.1057 DZD 40/4 Axial-Dachventilator Axial-Dachventilator, horizontal ausblasend, DN 400, Drehstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Drehstrommotor:
Typenreihe: DZD.
Asynchronmotor.
Bemessungsspannung 400 V, 50 Hz.
Schutzart DZD ... D IP 54.
Schutzart DZD ... B IP 55.
Drehzahlsteuerbar. Geräte lassen sich mit einem
optionalen 5-Stufentransformator stufenweise schalten.
Reversierbar.
Reversierbetrieb: Der Volumenstrom verringert sich um
ca. 35 % bei anormaler Förderrichtung.
Thermischer Überlastungsschutz serienmäßig. Ausnahme:
Bei Typ DZD 25/4 D (Motorschutzschalter wird bauseits
bereitgestellt).
Die Anschlüsse sind potenzialfrei auf Klemmen geführt
und müssen an einen Motorvollschutzschalter z.B. MV
25-1 oder den Steuerstromkreis eines Schützes
angeschlossen werden.
Elektrischer Anschluss:
Anschlusskabel, ca. 1,7 m lang.
Sicherheitshinweise:
Der Ventilator darf nur in Betrieb genommen werden,
wenn der Berührungsschutz des Laufrades gemäß DIN EN
ISO 13857 gewährleistet ist z.B. mit Maico Schutzgitter
SG.
Eine fachgerechte Festinstallation bei waagerechter
Einbaulage, fest verlegter elektrischer Zuleitung und
korrekter Luftführung über Schacht oder Rohr ist
vorgeschrieben.
Technische Daten
Fördervolumen : 3.260 m3/h
FördervolumenNenn : 1.770 m3/h (im opt. Wirkungsgrad)
Druck pfs, Nenn : 90 Pa (im opt. Wirkungsgrad)
Drehzahl nNenn : 1.365 1/min (im opt. Wirkungsgrad)
Drehzahl : 1.377 1/min
Laufradtyp : axial
Drehzahlsteuerbar : +
Reversierbarkeit : +
Spannungsart : Drehstrom
Bemessungsspannung : 400 V
Netzfrequenz : 50 Hz
Nennleistung : 244 W (im opt. Wirkungsgrad)
INenn : 0,6 A (im opt. Wirkungsgrad)
IMax : 0,65 A
Schutzart : IP 55
Wärmeklasse : B
Netzzuleitung : 7 x 1,5 mm2
Einbauort : Dach
Einbaulage : senkrecht
Material : Stahlblech, verzinkt
Farbe : silber
Gewicht : 26,63 kg
Gewicht mit Verpackung : 32 kg
Nennweite : 400 mm
Breite : 830 mm
Höhe : 830 mm
Tiefe : 415 mm
Breite mit Verpackung : 865 mm
Höhe mit Verpackung : 865 mm
Tiefe mit Verpackung : 460 mm
Fördermitteltemperatur bei Nennstrom : -20  C bis 60  C
Fördermitteltemperatur bei IMax : -20  C bis 60  C
Verpackungseinheit : 1 Stück
Sortiment : C
GTIN (EAN) : 4012799872221
Technische Daten nach ErP im Best Efficiency Point
(BEP)
Gesamteffizienz e : 29,8 %
Messkategorie : C
Effizienzkategorie : statisch
Effizienzgrad N : 40,1
Herstellungsjahr : siehe Typenschild
Herstellername / Amtliche Registriernummer /
Niederlassungsort des Herstellers : Maico
Elektroapparate-Fabrik GmbH / Registergericht
Freiburg, HRB 601233 / Villingen-Schwenningen
Art.-Nr. : 0087.0222
PBEP / FördervolumenBEP / Pfs, BEP : 0,24 kW / 3.070
m3/h / 84 Pa
nBEP : 1.370 1/min
spezifisches Verhältnis : ca. 1
Informationen zur Zerlegung und Entsorgung : siehe
Montageanleitung
Informationen zu Einbau, Betrieb und Instandhaltung :
siehe Montageanleitung
Verwendete Gegenstände bei der Effizienz-Messung, die
nicht durch die Messkategorie beschrieben sind :
Ermittlung der Energieeffizienz ohne Schutzgitter und
Dachhaube.
SchallleistungspegelLWA7 : 79 dB(A)
Technische Daten nach ErP im Best Efficiency Point
(BEP)
Gesamteffizienz e : 29,8 %
Messkategorie : C
Effizienzkategorie : statisch
Effizienzgrad N : 40,1
Herstellungsjahr : siehe Typenschild
Herstellername / Amtliche Registriernummer /
Niederlassungsort des Herstellers : Maico
Elektroapparate-Fabrik GmbH / Registergericht
Freiburg, HRB 601233 / Villingen-Schwenningen
Art.-Nr. : 0087.0222
PBEP / FördervolumenBEP / Pfs, BEP : 0,24 kW / 3.070
m3/h / 84 Pa
nBEP : 1.370 1/min
spezifisches Verhältnis : ca. 1
Informationen zur Zerlegung und Entsorgung : siehe
Montageanleitung
Informationen zu Einbau, Betrieb und Instandhaltung :
siehe Montageanleitung
Verwendete Gegenstände bei der Effizienz-Messung, die
nicht durch die Messkategorie beschrieben sind :
Ermittlung der Energieeffizienz ohne Schutzgitter und
Dachhaube.
SchallleistungspegelLWA7 : 79 dB(A)
Hersteller: MAICO
DZD 40/4 B Axial-Dachventilator
Artikelnummer: 0087.0222
Menge: 1,000 Stck

**10.1058 EZD 50/6 Axial-Dachventilator Axial-Dachventilator, horizontal ausblasend, DN 500, Wechselstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Wechselstrommotor:
Typenreihe EZD.
Asynchronmotor.
Bemessungsspannung 230 V, 50 Hz.
Ventilatoren "... B" und "... D": Kondensatormotoren
mit Betriebskondensator im Anschlusskasten.
Ventilatoren "... E": Spaltpolmotoren.
Schutzart EZD... D und ... E IP 54.
Schutzart EZD... B IP 55.
Drehzahlsteuerbar. Ausnahme: EZD 35/4 B.
Geräte lassen sich mit optionalen Drehzahlsteller
stufenlos regeln oder sie lassen sich mit einem
optionalen 5-Stufentransformator stufenweise schalten.
Reversierbar. Ausnahme: Bei Ventilatoren mit
Spaltpolmotor ("... E").
Reversierbetrieb: Der Volumenstrom verringert sich um
ca. 35 % bei anormaler Förderrichtung.
Thermischer Überlastungsschutz serienmäßig.
Elektrischer Anschluss:
Anschlusskabel, ca. 1,7 m lang.
Sicherheitshinweise:
Der Ventilator darf nur in Betrieb genommen werden,
wenn der Berührungsschutz des Laufrades gemäß DIN EN
ISO 13857 gewährleistet ist z.B. mit Maico Schutzgitter
SG.
Eine fachgerechte Festinstallation bei waagerechter
Einbaulage, fest verlegter elektrischer Zuleitung und
korrekter Luftführung über Schacht oder Rohr ist
vorgeschrieben.
Technische Daten
Fördervolumen : 4.040 m3/h
FördervolumenNenn : 2.560 m3/h (im opt. Wirkungsgrad)
Druck pfs, Nenn : 55 Pa (im opt. Wirkungsgrad)
Drehzahl nNenn : 945 1/min (im opt. Wirkungsgrad)
Drehzahl : 947 1/min
Laufradtyp : axial
Drehzahlsteuerbar : +
Reversierbarkeit : +
Spannungsart : Wechselstrom
Bemessungsspannung : 230 V
Netzfrequenz : 50 Hz
Nennleistung : 245 W (im opt. Wirkungsgrad)
INenn : 1,1 A (im opt. Wirkungsgrad)
IMax : 1,3 A
Schutzart : IP 55
Wärmeklasse : B
Einbauort : Dach
Einbaulage : senkrecht
Material : Stahlblech, verzinkt
Farbe : silber
Gewicht : 33 kg
Gewicht mit Verpackung : 40 kg
Nennweite : 500 mm
Breite : 940 mm
Höhe : 940 mm
Tiefe : 420 mm
Breite mit Verpackung : 941 mm
Höhe mit Verpackung : 941 mm
Tiefe mit Verpackung : 510 mm
Fördermitteltemperatur bei Nennstrom : -20  C bis 60  C
Fördermitteltemperatur bei IMax : -20  C bis 60  C
Verpackungseinheit : 1 Stück
Sortiment : C
GTIN (EAN) : 4012799872115
Technische Daten nach ErP im Best Efficiency Point
(BEP)
Gesamteffizienz e : 30,1 %
Messkategorie : C
Effizienzkategorie : statisch
Effizienzgrad N : 40,3
Herstellungsjahr : siehe Typenschild
Herstellername / Amtliche Registriernummer /
Niederlassungsort des Herstellers : Maico
Elektroapparate-Fabrik GmbH / Registergericht
Freiburg, HRB 601233 / Villingen-Schwenningen
Art.-Nr. : 0087.0211
PBEP / FördervolumenBEP / Pfs, BEP : 0,245 kW / 4.350
m3/h / 61 Pa
nBEP : 945 1/min
spezifisches Verhältnis : ca. 1
Informationen zur Zerlegung und Entsorgung : siehe
Montageanleitung
Informationen zu Einbau, Betrieb und Instandhaltung :
siehe Montageanleitung
Verwendete Gegenstände bei der Effizienz-Messung, die
nicht durch die Messkategorie beschrieben sind : -
SchallleistungspegelLWA7 : 79 dB(A)
Technische Daten nach ErP im Best Efficiency Point
(BEP)
Gesamteffizienz e : 30,1 %
Messkategorie : C
Effizienzkategorie : statisch
Effizienzgrad N : 40,3
Herstellungsjahr : siehe Typenschild
Herstellername / Amtliche Registriernummer /
Niederlassungsort des Herstellers : Maico
Elektroapparate-Fabrik GmbH / Registergericht
Freiburg, HRB 601233 / Villingen-Schwenningen
Art.-Nr. : 0087.0211
PBEP / FördervolumenBEP / Pfs, BEP : 0,245 kW / 4.350
m3/h / 61 Pa
nBEP : 945 1/min
spezifisches Verhältnis : ca. 1
Informationen zur Zerlegung und Entsorgung : siehe
Montageanleitung
Informationen zu Einbau, Betrieb und Instandhaltung :
siehe Montageanleitung
Verwendete Gegenstände bei der Effizienz-Messung, die
nicht durch die Messkategorie beschrieben sind : -
SchallleistungspegelLWA7 : 79 dB(A)
Hersteller: MAICO
EZD 50/6 B Axial-Dachventilator
Artikelnummer: 0087.0211
Menge: 1,000 Stck

**10.1059 DZD 50/6 Axial-Dachventilator Axial-Dachventilator, horizontal ausblasend, DN 500, Drehstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Drehstrommotor:
Typenreihe: DZD.
Asynchronmotor.
Bemessungsspannung 400 V, 50 Hz.
Schutzart DZD ... D IP 54.
Schutzart DZD ... B IP 55.
Drehzahlsteuerbar. Geräte lassen sich mit einem
optionalen 5-Stufentransformator stufenweise schalten.
Reversierbar.
Reversierbetrieb: Der Volumenstrom verringert sich um
ca. 35 % bei anormaler Förderrichtung.
Thermischer Überlastungsschutz serienmäßig. Ausnahme:
Bei Typ DZD 25/4 D (Motorschutzschalter wird bauseits
bereitgestellt).
Die Anschlüsse sind potenzialfrei auf Klemmen geführt
und müssen an einen Motorvollschutzschalter z.B. MV
25-1 oder den Steuerstromkreis eines Schützes
angeschlossen werden.
Elektrischer Anschluss:
Anschlusskabel, ca. 1,7 m lang.
Sicherheitshinweise:
Der Ventilator darf nur in Betrieb genommen werden,
wenn der Berührungsschutz des Laufrades gemäß DIN EN
ISO 13857 gewährleistet ist z.B. mit Maico Schutzgitter
SG.
Eine fachgerechte Festinstallation bei waagerechter
Einbaulage, fest verlegter elektrischer Zuleitung und
korrekter Luftführung über Schacht oder Rohr ist
vorgeschrieben.
Technische Daten
Fördervolumen : 4.160 m3/h
FördervolumenNenn : 2.450 m3/h (im opt. Wirkungsgrad)
Druck pfs, Nenn : 62 Pa (im opt. Wirkungsgrad)
Drehzahl nNenn : 945 1/min (im opt. Wirkungsgrad)
Drehzahl : 947 1/min
Laufradtyp : axial
Drehzahlsteuerbar : +
Reversierbarkeit : +
Spannungsart : Drehstrom
Bemessungsspannung : 400 V
Netzfrequenz : 50 Hz
Nennleistung : 245 W (im opt. Wirkungsgrad)
INenn : 0,65 A (im opt. Wirkungsgrad)
IMax : 0,7 A
Schutzart : IP 55
Wärmeklasse : B
Netzzuleitung : 7 x 1,5 mm2
Einbauort : Dach
Einbaulage : senkrecht
Material : Stahlblech, verzinkt
Farbe : silber
Gewicht : 38 kg
Gewicht mit Verpackung : 45 kg
Nennweite : 500 mm
Breite : 940 mm
Höhe : 940 mm
Tiefe : 420 mm
Breite mit Verpackung : 941 mm
Höhe mit Verpackung : 941 mm
Tiefe mit Verpackung : 510 mm
Fördermitteltemperatur bei Nennstrom : -20  C bis 60  C
Fördermitteltemperatur bei IMax : -20  C bis 60  C
Verpackungseinheit : 1 Stück
Sortiment : C
GTIN (EAN) : 4012799872252
Technische Daten nach ErP im Best Efficiency Point
(BEP)
Gesamteffizienz e : 30,1 %
Messkategorie : C
Effizienzkategorie : statisch
Effizienzgrad N : 40,4
Herstellungsjahr : siehe Typenschild
Herstellername / Amtliche Registriernummer /
Niederlassungsort des Herstellers : Maico
Elektroapparate-Fabrik GmbH / Registergericht
Freiburg, HRB 601233 / Villingen-Schwenningen
Art.-Nr. : 0087.0225
PBEP / FördervolumenBEP / Pfs, BEP : 0,24 kW / 4.340
m3/h / 60 Pa
nBEP : 945 1/min
spezifisches Verhältnis : ca. 1
Informationen zur Zerlegung und Entsorgung : siehe
Montageanleitung
Informationen zu Einbau, Betrieb und Instandhaltung :
siehe Montageanleitung
Verwendete Gegenstände bei der Effizienz-Messung, die
nicht durch die Messkategorie beschrieben sind :
Ermittlung der Energieeffizienz ohne Schutzgitter und
Dachhaube.
SchallleistungspegelLWA7 : 80 dB(A)
Technische Daten nach ErP im Best Efficiency Point
(BEP)
Gesamteffizienz e : 30,1 %
Messkategorie : C
Effizienzkategorie : statisch
Effizienzgrad N : 40,4
Herstellungsjahr : siehe Typenschild
Herstellername / Amtliche Registriernummer /
Niederlassungsort des Herstellers : Maico
Elektroapparate-Fabrik GmbH / Registergericht
Freiburg, HRB 601233 / Villingen-Schwenningen
Art.-Nr. : 0087.0225
PBEP / FördervolumenBEP / Pfs, BEP : 0,24 kW / 4.340
m3/h / 60 Pa
nBEP : 945 1/min
spezifisches Verhältnis : ca. 1
Informationen zur Zerlegung und Entsorgung : siehe
Montageanleitung
Informationen zu Einbau, Betrieb und Instandhaltung :
siehe Montageanleitung
Verwendete Gegenstände bei der Effizienz-Messung, die
nicht durch die Messkategorie beschrieben sind :
Ermittlung der Energieeffizienz ohne Schutzgitter und
Dachhaube.
SchallleistungspegelLWA7 : 80 dB(A)
Hersteller: MAICO
DZD 50/6 B Axial-Dachventilator
Artikelnummer: 0087.0225
Menge: 1,000 Stck

**10.1060 DZD 50/4 Axial-Dachventilator Axial-Dachventilator, horizontal ausblasend, DN 500, Drehstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Drehstrommotor:
Typenreihe: DZD.
Asynchronmotor.
Bemessungsspannung 400 V, 50 Hz.
Schutzart DZD ... D IP 54.
Schutzart DZD ... B IP 55.
Drehzahlsteuerbar. Geräte lassen sich mit einem
optionalen 5-Stufentransformator stufenweise schalten.
Reversierbar.
Reversierbetrieb: Der Volumenstrom verringert sich um
ca. 35 % bei anormaler Förderrichtung.
Thermischer Überlastungsschutz serienmäßig. Ausnahme:
Bei Typ DZD 25/4 D (Motorschutzschalter wird bauseits
bereitgestellt).
Die Anschlüsse sind potenzialfrei auf Klemmen geführt
und müssen an einen Motorvollschutzschalter z.B. MV
25-1 oder den Steuerstromkreis eines Schützes
angeschlossen werden.
Elektrischer Anschluss:
Anschlusskabel, ca. 1,7 m lang.
Sicherheitshinweise:
Der Ventilator darf nur in Betrieb genommen werden,
wenn der Berührungsschutz des Laufrades gemäß DIN EN
ISO 13857 gewährleistet ist z.B. mit Maico Schutzgitter
SG.
Eine fachgerechte Festinstallation bei waagerechter
Einbaulage, fest verlegter elektrischer Zuleitung und
korrekter Luftführung über Schacht oder Rohr ist
vorgeschrieben.
Technische Daten
Fördervolumen : 6.170 m3/h
FördervolumenNenn : 3.600 m3/h (im opt. Wirkungsgrad)
Druck pfs, Nenn : 140 Pa (im opt. Wirkungsgrad)
Drehzahl nNenn : 1.400 1/min (im opt. Wirkungsgrad)
Drehzahl : 1.405 1/min
Laufradtyp : axial
Drehzahlsteuerbar : +
Reversierbarkeit : +
Spannungsart : Drehstrom
Bemessungsspannung : 400 V
Netzfrequenz : 50 Hz
Nennleistung : 665 W (im opt. Wirkungsgrad)
INenn : 1,2 A (im opt. Wirkungsgrad)
IMax : 1,4 A
Schutzart : IP 55
Wärmeklasse : F
Netzzuleitung : 7 x 1,5 mm2
Einbauort : Dach
Einbaulage : senkrecht
Material : Stahlblech, verzinkt
Farbe : silber
Gewicht : 38,5 kg
Gewicht mit Verpackung : 45,5 kg
Nennweite : 500 mm
Breite : 940 mm
Höhe : 940 mm
Tiefe : 420 mm
Breite mit Verpackung : 941 mm
Höhe mit Verpackung : 941 mm
Tiefe mit Verpackung : 510 mm
Fördermitteltemperatur bei Nennstrom : -20  C bis 60  C
Fördermitteltemperatur bei IMax : -20  C bis 60  C
Verpackungseinheit : 1 Stück
Sortiment : C
GTIN (EAN) : 4012799872269
Technische Daten nach ErP im Best Efficiency Point
(BEP)
Gesamteffizienz e : 36,7 %
Messkategorie : C
Effizienzkategorie : statisch
Effizienzgrad N : 44,2
Herstellungsjahr : siehe Typenschild
Herstellername / Amtliche Registriernummer /
Niederlassungsort des Herstellers : Maico
Elektroapparate-Fabrik GmbH / Registergericht
Freiburg, HRB 601233 / Villingen-Schwenningen
Art.-Nr. : 0087.0226
PBEP / FördervolumenBEP / Pfs, BEP : 0,645 kW / 6.550
m3/h / 130 Pa
nBEP : 1.400 1/min
spezifisches Verhältnis : ca. 1
Informationen zur Zerlegung und Entsorgung : siehe
Montageanleitung
Informationen zu Einbau, Betrieb und Instandhaltung :
siehe Montageanleitung
Verwendete Gegenstände bei der Effizienz-Messung, die
nicht durch die Messkategorie beschrieben sind :
Ermittlung der Energieeffizienz ohne Schutzgitter und
Dachhaube.
SchallleistungspegelLWA7 : 91 dB(A)
Technische Daten nach ErP im Best Efficiency Point
(BEP)
Gesamteffizienz e : 36,7 %
Messkategorie : C
Effizienzkategorie : statisch
Effizienzgrad N : 44,2
Herstellungsjahr : siehe Typenschild
Herstellername / Amtliche Registriernummer /
Niederlassungsort des Herstellers : Maico
Elektroapparate-Fabrik GmbH / Registergericht
Freiburg, HRB 601233 / Villingen-Schwenningen
Art.-Nr. : 0087.0226
PBEP / FördervolumenBEP / Pfs, BEP : 0,645 kW / 6.550
m3/h / 130 Pa
nBEP : 1.400 1/min
spezifisches Verhältnis : ca. 1
Informationen zur Zerlegung und Entsorgung : siehe
Montageanleitung
Informationen zu Einbau, Betrieb und Instandhaltung :
siehe Montageanleitung
Verwendete Gegenstände bei der Effizienz-Messung, die
nicht durch die Messkategorie beschrieben sind :
Ermittlung der Energieeffizienz ohne Schutzgitter und
Dachhaube.
SchallleistungspegelLWA7 : 91 dB(A)
Hersteller: MAICO
DZD 50/4 B Axial-Dachventilator
Artikelnummer: 0087.0226
Menge: 1,000 Stck

**10.1061 DZD 60/6 Axial-Dachventilator Axial-Dachventilator, horizontal ausblasend, DN 600, Drehstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Drehstrommotor:
Typenreihe: DZD.
Asynchronmotor.
Bemessungsspannung 400 V, 50 Hz.
Schutzart DZD ... D IP 54.
Schutzart DZD ... B IP 55.
Drehzahlsteuerbar. Geräte lassen sich mit einem
optionalen 5-Stufentransformator stufenweise schalten.
Reversierbar.
Reversierbetrieb: Der Volumenstrom verringert sich um
ca. 35 % bei anormaler Förderrichtung.
Thermischer Überlastungsschutz serienmäßig. Ausnahme:
Bei Typ DZD 25/4 D (Motorschutzschalter wird bauseits
bereitgestellt).
Die Anschlüsse sind potenzialfrei auf Klemmen geführt
und müssen an einen Motorvollschutzschalter z.B. MV
25-1 oder den Steuerstromkreis eines Schützes
angeschlossen werden.
Elektrischer Anschluss:
Anschlusskabel, ca. 1,7 m lang.
Sicherheitshinweise:
Der Ventilator darf nur in Betrieb genommen werden,
wenn der Berührungsschutz des Laufrades gemäß DIN EN
ISO 13857 gewährleistet ist z.B. mit Maico Schutzgitter
SG.
Eine fachgerechte Festinstallation bei waagerechter
Einbaulage, fest verlegter elektrischer Zuleitung und
korrekter Luftführung über Schacht oder Rohr ist
vorgeschrieben.
Technische Daten
Fördervolumen : 7.030 m3/h
FördervolumenNenn : 4.320 m3/h (im opt. Wirkungsgrad)
Druck pfs, Nenn : 88 Pa (im opt. Wirkungsgrad)
Drehzahl nNenn : 935 1/min (im opt. Wirkungsgrad)
Drehzahl : 938 1/min
Laufradtyp : axial
Drehzahlsteuerbar : +
Reversierbarkeit : +
Spannungsart : Drehstrom
Bemessungsspannung : 400 V
Netzfrequenz : 50 Hz
Nennleistung : 530 W (im opt. Wirkungsgrad)
INenn : 1,1 A (im opt. Wirkungsgrad)
IMax : 1,3 A
Schutzart : IP 55
Wärmeklasse : F
Netzzuleitung : 7 x 1,5 mm2
Einbauort : Dach
Einbaulage : senkrecht
Material : Stahlblech, verzinkt
Farbe : silber
Gewicht : 45,5 kg
Gewicht mit Verpackung : 53 kg
Nennweite : 600 mm
Breite : 1.100 mm
Höhe : 1.100 mm
Tiefe : 460 mm
Breite mit Verpackung : 1.101 mm
Höhe mit Verpackung : 1.101 mm
Tiefe mit Verpackung : 500 mm
Fördermitteltemperatur bei Nennstrom : -20  C bis 60  C
Fördermitteltemperatur bei IMax : -20  C bis 60  C
Verpackungseinheit : 1 Stück
Sortiment : C
GTIN (EAN) : 4012799872283
Technische Daten nach ErP im Best Efficiency Point
(BEP)
Gesamteffizienz e : 32,1 %
Messkategorie : C
Effizienzkategorie : statisch
Effizienzgrad N : 40,3
Herstellungsjahr : siehe Typenschild
Herstellername / Amtliche Registriernummer /
Niederlassungsort des Herstellers : Maico
Elektroapparate-Fabrik GmbH / Registergericht
Freiburg, HRB 601233 / Villingen-Schwenningen
Art.-Nr. : 0087.0228
PBEP / FördervolumenBEP / Pfs, BEP : 0,507 kW / 7.410
m3/h / 79 Pa
nBEP : 935 1/min
spezifisches Verhältnis : ca. 1
Informationen zur Zerlegung und Entsorgung : siehe
Montageanleitung
Informationen zu Einbau, Betrieb und Instandhaltung :
siehe Montageanleitung
Verwendete Gegenstände bei der Effizienz-Messung, die
nicht durch die Messkategorie beschrieben sind :
Ermittlung der Energieeffizienz ohne Schutzgitter und
Dachhaube.
SchallleistungspegelLWA7 : 84 dB(A)
Technische Daten nach ErP im Best Efficiency Point
(BEP)
Gesamteffizienz e : 32,1 %
Messkategorie : C
Effizienzkategorie : statisch
Effizienzgrad N : 40,3
Herstellungsjahr : siehe Typenschild
Herstellername / Amtliche Registriernummer /
Niederlassungsort des Herstellers : Maico
Elektroapparate-Fabrik GmbH / Registergericht
Freiburg, HRB 601233 / Villingen-Schwenningen
Art.-Nr. : 0087.0228
PBEP / FördervolumenBEP / Pfs, BEP : 0,507 kW / 7.410
m3/h / 79 Pa
nBEP : 935 1/min
spezifisches Verhältnis : ca. 1
Informationen zur Zerlegung und Entsorgung : siehe
Montageanleitung
Informationen zu Einbau, Betrieb und Instandhaltung :
siehe Montageanleitung
Verwendete Gegenstände bei der Effizienz-Messung, die
nicht durch die Messkategorie beschrieben sind :
Ermittlung der Energieeffizienz ohne Schutzgitter und
Dachhaube.
SchallleistungspegelLWA7 : 84 dB(A)
Hersteller: MAICO
DZD 60/6 B Axial-Dachventilator
Artikelnummer: 0087.0228
Menge: 1,000 Stck

**10.1062 DZD 60/4 Axial-Dachventilator Axial-Dachventilator, horizontal ausblasend, DN600, Drehstrom**
Kurzbeschreibung:
Gehäuse, Grundplatte, Anströmdüse und Regenschutzhaube
aus verzinktem Stahlblech.
Verzinktes Schutzgitter auf der Ausblasseite,
Berührungsschutz gemäß DIN EN ISO 13857.
Stabile Transportösen ermöglichen einen Transport per
Kran.
8-blättriges Flügelrad aus glasfaserverstärktem
Polyamid.
Ventilatoren erfüllen die Anforderungen der
europäischen Ökodesign Verordnung (EG) Nr.327/2011
Richtlinie 2009/125/EG.
Vibrationsfreier Lauf durch dynamisch gewuchtetes
Flügelrad und Motor (Welle-Rotor), gemäß Gütestufe 6.3,
DIN ISO 1940, Teil 1.
Hoher lüftungsseitiger Wirkungsgrad, niedriges
Betriebsgeräusch.
Erhöhte Langlebigkeit durch qualitativ hochwertige
Materialien wie geräuscharme Kugellager.
Ventilatoren sind wartungsfrei.
Für Be- oder Entlüftung mit separatem Schalter
umschaltbar (Ausnahme EZD ... E).
Förderrichtung:
Die Förderrichtung ist gekennzeichnet.
Standard Abluftbetrieb, Förderrichtung über Motor
blasend.
Drehstrommotor:
Typenreihe: DZD.
Asynchronmotor.
Bemessungsspannung 400 V, 50 Hz.
Schutzart DZD ... D IP 54.
Schutzart DZD ... B IP 55.
Drehzahlsteuerbar. Geräte lassen sich mit einem
optionalen 5-Stufentransformator stufenweise schalten.
Reversierbar.
Reversierbetrieb: Der Volumenstrom verringert sich um
ca. 35 % bei anormaler Förderrichtung.
Thermischer Überlastungsschutz serienmäßig. Ausnahme:
Bei Typ DZD 25/4 D (Motorschutzschalter wird bauseits
bereitgestellt).
Die Anschlüsse sind potenzialfrei auf Klemmen geführt
und müssen an einen Motorvollschutzschalter z.B. MV
25-1 oder den Steuerstromkreis eines Schützes
angeschlossen werden.
Elektrischer Anschluss:
Anschlusskabel, ca. 1,7 m lang.
Sicherheitshinweise:
Der Ventilator darf nur in Betrieb genommen werden,
wenn der Berührungsschutz des Laufrades gemäß DIN EN
ISO 13857 gewährleistet ist z.B. mit Maico Schutzgitter
SG.
Eine fachgerechte Festinstallation bei waagerechter
Einbaulage, fest verlegter elektrischer Zuleitung und
korrekter Luftführung über Schacht oder Rohr ist
vorgeschrieben.
Technische Daten
Fördervolumen : 9.920 m3/h
FördervolumenNenn : 6.050 m3/h (im opt. Wirkungsgrad)
Druck pfs, Nenn : 175 Pa (im opt. Wirkungsgrad)
Drehzahl nNenn : 1.330 1/min (im opt. Wirkungsgrad)
Drehzahl : 1.337 1/min
Laufradtyp : axial
Drehzahlsteuerbar : +
Reversierbarkeit : +
Spannungsart : Drehstrom
Bemessungsspannung : 400 V
Netzfrequenz : 50 Hz
Nennleistung : 1.445 W (im opt. Wirkungsgrad)
INenn : 2,4 A (im opt. Wirkungsgrad)
IMax : 3,1 A
Schutzart : IP 55
Wärmeklasse : F
Netzzuleitung : 7 x 1,5 mm2
Einbauort : Dach
Einbaulage : senkrecht
Material : Stahlblech, verzinkt
Farbe : silber
Gewicht : 53 kg
Gewicht mit Verpackung : 61 kg
Nennweite : 600 mm
Breite : 1.100 mm
Höhe : 1.100 mm
Tiefe : 460 mm
Breite mit Verpackung : 1.101 mm
Höhe mit Verpackung : 1.101 mm
Tiefe mit Verpackung : 520 mm
Fördermitteltemperatur bei Nennstrom : -20  C bis 60  C
Fördermitteltemperatur bei IMax : -20  C bis 60  C
Verpackungseinheit : 1 Stück
Sortiment : C
GTIN (EAN) : 4012799872290
Technische Daten nach ErP im Best Efficiency Point
(BEP)
Gesamteffizienz e : 34,8 %
Messkategorie : C
Effizienzkategorie : statisch
Effizienzgrad N : 40,2
Herstellungsjahr : siehe Typenschild
Herstellername / Amtliche Registriernummer /
Niederlassungsort des Herstellers : Maico
Elektroapparate-Fabrik GmbH / Registergericht
Freiburg, HRB 601233 / Villingen-Schwenningen
Art.-Nr. : 0087.0229
PBEP / FördervolumenBEP / Pfs, BEP : 1,43 kW / 10.490
m3/h / 171 Pa
nBEP : 1.330 1/min
spezifisches Verhältnis : ca. 1
Informationen zur Zerlegung und Entsorgung : siehe
Montageanleitung
Informationen zu Einbau, Betrieb und Instandhaltung :
siehe Montageanleitung
Verwendete Gegenstände bei der Effizienz-Messung, die
nicht durch die Messkategorie beschrieben sind : -
SchallleistungspegelLWA7 : 94 dB(A)
Technische Daten nach ErP im Best Efficiency Point
(BEP)
Gesamteffizienz e : 34,8 %
Messkategorie : C
Effizienzkategorie : statisch
Effizienzgrad N : 40,2
Herstellungsjahr : siehe Typenschild
Herstellername / Amtliche Registriernummer /
Niederlassungsort des Herstellers : Maico
Elektroapparate-Fabrik GmbH / Registergericht
Freiburg, HRB 601233 / Villingen-Schwenningen
Art.-Nr. : 0087.0229
PBEP / FördervolumenBEP / Pfs, BEP : 1,43 kW / 10.490
m3/h / 171 Pa
nBEP : 1.330 1/min
spezifisches Verhältnis : ca. 1
Informationen zur Zerlegung und Entsorgung : siehe
Montageanleitung
Informationen zu Einbau, Betrieb und Instandhaltung :
siehe Montageanleitung
Verwendete Gegenstände bei der Effizienz-Messung, die
nicht durch die Messkategorie beschrieben sind : -
SchallleistungspegelLWA7 : 94 dB(A)
Hersteller: MAICO
DZD 60/4 B Axial-Dachventilator
Artikelnummer: 0087.0229
Menge: 1,000 Stck

**10.1063 DAD 63/6 Axial-Dachventilator Axial-Dachventilator, horizontal ausblasend, 6-Polig, DN 630, Drehstro**
Merkmale:
Axial-Dachventilator für Gewerbe- und Industriegebäude
sowie großvolumigen Räumen und Anlagen.
Geeignet für die Absaugung von großen Luftmengen.
Hoher Wirkungsgrad.
Geringer Geräuschpegel.
Einfache Installation.
Geeignet für den Temperaturbereich von -15  C bis +50
 C.
Gehäuse aus epoxidbeschichtetem Stahlblech.
Axiales Laufrad aus Glasfaser verstärkendem Polyamid.
Wetterschutzhaube aus Kunststoff.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 7.445 m3/h
FördervolumenNenn : 4.312 m3/h (im opt. Wirkungsgrad)
Druck pfs, Nenn : 85 Pa (im opt. Wirkungsgrad)
Drehzahl nNenn : 960 1/min (im opt. Wirkungsgrad)
Drehzahl : 960 1/min
Laufradtyp : axial
Drehzahlsteuerbar : +
Reversierbarkeit : -
Spannungsart : Drehstrom
Bemessungsspannung : 400 V
Netzfrequenz : 50 Hz
Nennleistung : 370 W (im opt. Wirkungsgrad)
INenn : 1,25 A (im opt. Wirkungsgrad)
Schutzart : IP 55
Wärmeklasse : F
Polumschaltbar : -
Einbauort : Dach
Einbaulage : vertikal
Material Gehäuse : Stahlblech, verzinkt
Material Laufrad : Polyamid
Farbe : grau
Gewicht : 59 kg
Gewicht mit Verpackung : 65 kg
Nennweite : 630 mm
Breite : 1.100 mm
Höhe : 565 mm
Tiefe : 1.100 mm
Breite mit Verpackung : 1.200 mm
Höhe mit Verpackung : 800 mm
Tiefe mit Verpackung : 1.200 mm
Fördermitteltemperatur bei IMax : -15  C bis 50  C
PTC DIN 44082 : M 100
Verpackungseinheit : 1 Stück
Sortiment : C
GTIN (EAN) : 4012799730804
Technische Daten nach ErP im Best Efficiency Point
(BEP)
Gesamteffizienz e : 34,93 %
Messkategorie : C
Effizienzkategorie : statisch
Effizienzgrad N : 44,2
VSD erforderlich : nein
Herstellungsjahr : siehe Typenschild
Herstellername / Amtliche Registriernummer /
Niederlassungsort des Herstellers : Maico
Elektroapparate-Fabrik GmbH / Registergericht
Freiburg, HRB 601233 / siehe Montageanleitung
Art.-Nr. : 0073.0080
PBEP / FördervolumenBEP / Pfs, BEP : 0,347 kW / 4.312
m3/h
nBEP : 940 1/min
spezifisches Verhältnis : ca. 1
Informationen zur Zerlegung und Entsorgung : siehe
Montageanleitung
Informationen zu Einbau, Betrieb und Instandhaltung :
siehe Montageanleitung
Verwendete Gegenstände bei der Effizienz-Messung, die
nicht durch die Messkategorie beschrieben sind : -
IBEP : 0,87 A
pf, BEP : 85 Pa
SchallleistungspegelLWA7 : 75 dB(A)
Technische Daten nach ErP im Best Efficiency Point
(BEP)
Gesamteffizienz e : 34,93 %
Messkategorie : C
Effizienzkategorie : statisch
Effizienzgrad N : 44,2
VSD erforderlich : nein
Herstellungsjahr : siehe Typenschild
Herstellername / Amtliche Registriernummer /
Niederlassungsort des Herstellers : Maico
Elektroapparate-Fabrik GmbH / Registergericht
Freiburg, HRB 601233 / siehe Montageanleitung
Art.-Nr. : 0073.0080
PBEP / FördervolumenBEP / Pfs, BEP : 0,347 kW / 4.312
m3/h
nBEP : 940 1/min
spezifisches Verhältnis : ca. 1
Informationen zur Zerlegung und Entsorgung : siehe
Montageanleitung
Informationen zu Einbau, Betrieb und Instandhaltung :
siehe Montageanleitung
Verwendete Gegenstände bei der Effizienz-Messung, die
nicht durch die Messkategorie beschrieben sind : -
IBEP : 0,87 A
pf, BEP : 85 Pa
SchallleistungspegelLWA7 : 75 dB(A)
Hersteller: MAICO
DAD 63/6 Axial-Dachventilator
Artikelnummer: 0073.0080
Menge: 1,000 Stck

**10.1064 DAD 63/4 Axial-Dachventilator Axial-Dachventilator, horizontal ausblasend, 4-Polig, DN 630, Drehstro**
Merkmale:
Axial-Dachventilator für Gewerbe- und Industriegebäude
sowie großvolumigen Räumen und Anlagen.
Geeignet für die Absaugung von großen Luftmengen.
Hoher Wirkungsgrad.
Geringer Geräuschpegel.
Einfache Installation.
Geeignet für den Temperaturbereich von -15  C bis +50
 C.
Gehäuse aus epoxidbeschichtetem Stahlblech.
Axiales Laufrad aus Glasfaser verstärkendem Polyamid.
Wetterschutzhaube aus Kunststoff.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 13.274 m3/h
FördervolumenNenn : 8.294 m3/h (im opt. Wirkungsgrad)
Druck pfs, Nenn : 176 Pa (im opt. Wirkungsgrad)
Drehzahl nNenn : 1.440 1/min (im opt. Wirkungsgrad)
Drehzahl : 1.440 1/min
Laufradtyp : axial
Drehzahlsteuerbar : +
Reversierbarkeit : -
Spannungsart : Drehstrom
Bemessungsspannung : 400 V
Netzfrequenz : 50 Hz
Nennleistung : 1.100 W (im opt. Wirkungsgrad)
INenn : 2,5 A (im opt. Wirkungsgrad)
Schutzart : IP 55
Wärmeklasse : F
Polumschaltbar : -
Einbauort : Dach
Einbaulage : vertikal
Material Gehäuse : Stahlblech, verzinkt
Material Laufrad : Polyamid
Farbe : grau
Gewicht : 59 kg
Gewicht mit Verpackung : 65 kg
Nennweite : 630 mm
Breite : 1.100 mm
Höhe : 565 mm
Tiefe : 1.100 mm
Breite mit Verpackung : 1.200 mm
Höhe mit Verpackung : 800 mm
Tiefe mit Verpackung : 1.200 mm
Fördermitteltemperatur bei IMax : -15  C bis 50  C
PTC DIN 44082 : M 100
Verpackungseinheit : 1 Stück
Sortiment : C
GTIN (EAN) : 4012799730743
Technische Daten nach ErP im Best Efficiency Point
(BEP)
Gesamteffizienz e : 44,46 %
Messkategorie : C
Effizienzkategorie : statisch
Effizienzgrad N : 50,5
VSD erforderlich : nein
Herstellungsjahr : siehe Typenschild
Herstellername / Amtliche Registriernummer /
Niederlassungsort des Herstellers : Maico
Elektroapparate-Fabrik GmbH / Registergericht
Freiburg, HRB 601233 / siehe Montageanleitung
Art.-Nr. : 0073.0074
PBEP / FördervolumenBEP / Pfs, BEP : 1,093 kW / 8.294
m3/h
nBEP : 1.430 1/min
spezifisches Verhältnis : ca. 1
Informationen zur Zerlegung und Entsorgung : siehe
Montageanleitung
Informationen zu Einbau, Betrieb und Instandhaltung :
siehe Montageanleitung
Verwendete Gegenstände bei der Effizienz-Messung, die
nicht durch die Messkategorie beschrieben sind : -
IBEP : 2,5 A
pf, BEP : 176 Pa
SchallleistungspegelLWA7 : 82 dB(A)
Technische Daten nach ErP im Best Efficiency Point
(BEP)
Gesamteffizienz e : 44,46 %
Messkategorie : C
Effizienzkategorie : statisch
Effizienzgrad N : 50,5
VSD erforderlich : nein
Herstellungsjahr : siehe Typenschild
Herstellername / Amtliche Registriernummer /
Niederlassungsort des Herstellers : Maico
Elektroapparate-Fabrik GmbH / Registergericht
Freiburg, HRB 601233 / siehe Montageanleitung
Art.-Nr. : 0073.0074
PBEP / FördervolumenBEP / Pfs, BEP : 1,093 kW / 8.294
m3/h
nBEP : 1.430 1/min
spezifisches Verhältnis : ca. 1
Informationen zur Zerlegung und Entsorgung : siehe
Montageanleitung
Informationen zu Einbau, Betrieb und Instandhaltung :
siehe Montageanleitung
Verwendete Gegenstände bei der Effizienz-Messung, die
nicht durch die Messkategorie beschrieben sind : -
IBEP : 2,5 A
pf, BEP : 176 Pa
SchallleistungspegelLWA7 : 82 dB(A)
Hersteller: MAICO
DAD 63/4 Axial-Dachventilator
Artikelnummer: 0073.0074
Menge: 1,000 Stck

**10.1065 DAD 71/6 Axial-Dachventilator Axial-Dachventilator, horizontal ausblasend, 6-Polig, DN 710, Drehstro**
Merkmale:
Axial-Dachventilator für Gewerbe- und Industriegebäude
sowie großvolumigen Räumen und Anlagen.
Geeignet für die Absaugung von großen Luftmengen.
Hoher Wirkungsgrad.
Geringer Geräuschpegel.
Einfache Installation.
Geeignet für den Temperaturbereich von -15  C bis +50
 C.
Gehäuse aus epoxidbeschichtetem Stahlblech.
Axiales Laufrad aus Glasfaser verstärkendem Polyamid.
Wetterschutzhaube aus Glasfaser.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 11.598 m3/h
FördervolumenNenn : 6.728 m3/h (im opt. Wirkungsgrad)
Druck pfs, Nenn : 88 Pa (im opt. Wirkungsgrad)
Drehzahl nNenn : 960 1/min (im opt. Wirkungsgrad)
Drehzahl : 960 1/min
Laufradtyp : axial
Drehzahlsteuerbar : +
Reversierbarkeit : -
Spannungsart : Drehstrom
Bemessungsspannung : 400 V
Netzfrequenz : 50 Hz
Nennleistung : 750 W (im opt. Wirkungsgrad)
INenn : 1,2 A (im opt. Wirkungsgrad)
Schutzart : IP 55
Wärmeklasse : F
Polumschaltbar : -
Einbauort : Dach
Einbaulage : vertikal
Material Gehäuse : Stahlblech, verzinkt
Material Laufrad : Polyamid
Farbe : grau
Gewicht : 80 kg
Gewicht mit Verpackung : 86 kg
Nennweite : 710 mm
Breite : 1.300 mm
Höhe : 670 mm
Tiefe : 1.300 mm
Breite mit Verpackung : 1.400 mm
Höhe mit Verpackung : 840 mm
Tiefe mit Verpackung : 1.400 mm
Fördermitteltemperatur bei IMax : -15  C bis 50  C
PTC DIN 44082 : M 100
Verpackungseinheit : 1 Stück
Sortiment : C
GTIN (EAN) : 4012799730811
Technische Daten nach ErP im Best Efficiency Point
(BEP)
Gesamteffizienz e : 35,13 %
Messkategorie : C
Effizienzkategorie : statisch
Effizienzgrad N : 43,1
VSD erforderlich : nein
Herstellungsjahr : siehe Typenschild
Herstellername / Amtliche Registriernummer /
Niederlassungsort des Herstellers : Maico
Elektroapparate-Fabrik GmbH / Registergericht
Freiburg, HRB 601233 / siehe Montageanleitung
Art.-Nr. : 0073.0081
PBEP / FördervolumenBEP / Pfs, BEP : 0,553 kW / 6.728
m3/h
nBEP : 960 1/min
spezifisches Verhältnis : ca. 1
Informationen zur Zerlegung und Entsorgung : siehe
Montageanleitung
Informationen zu Einbau, Betrieb und Instandhaltung :
siehe Montageanleitung
Verwendete Gegenstände bei der Effizienz-Messung, die
nicht durch die Messkategorie beschrieben sind : -
IBEP : 1,2 A
pf, BEP : 88 Pa
SchallleistungspegelLWA7 : 76 dB(A)
Technische Daten nach ErP im Best Efficiency Point
(BEP)
Gesamteffizienz e : 35,13 %
Messkategorie : C
Effizienzkategorie : statisch
Effizienzgrad N : 43,1
VSD erforderlich : nein
Herstellungsjahr : siehe Typenschild
Herstellername / Amtliche Registriernummer /
Niederlassungsort des Herstellers : Maico
Elektroapparate-Fabrik GmbH / Registergericht
Freiburg, HRB 601233 / siehe Montageanleitung
Art.-Nr. : 0073.0081
PBEP / FördervolumenBEP / Pfs, BEP : 0,553 kW / 6.728
m3/h
nBEP : 960 1/min
spezifisches Verhältnis : ca. 1
Informationen zur Zerlegung und Entsorgung : siehe
Montageanleitung
Informationen zu Einbau, Betrieb und Instandhaltung :
siehe Montageanleitung
Verwendete Gegenstände bei der Effizienz-Messung, die
nicht durch die Messkategorie beschrieben sind : -
IBEP : 1,2 A
pf, BEP : 88 Pa
SchallleistungspegelLWA7 : 76 dB(A)
Hersteller: MAICO
DAD 71/6 Axial-Dachventilator
Artikelnummer: 0073.0081
Menge: 1,000 Stck

**10.1066 DAD 71/4 Axial-Dachventilator Axial-Dachventilator, horizontal ausblasend, 4-Polig, DN 710, Drehstro**
Merkmale:
Axial-Dachventilator für Gewerbe- und Industriegebäude
sowie großvolumigen Räumen und Anlagen.
Geeignet für die Absaugung von großen Luftmengen.
Hoher Wirkungsgrad.
Geringer Geräuschpegel.
Einfache Installation.
Geeignet für den Temperaturbereich von -15  C bis +50
 C.
Gehäuse aus epoxidbeschichtetem Stahlblech.
Axiales Laufrad aus Glasfaser verstärkendem Polyamid.
Wetterschutzhaube aus Glasfaser.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 18.237 m3/h
FördervolumenNenn : 12.800 m3/h (im opt. Wirkungsgrad)
Druck pfs, Nenn : 173 Pa (im opt. Wirkungsgrad)
Drehzahl nNenn : 1.440 1/min (im opt. Wirkungsgrad)
Drehzahl : 1.440 1/min
Laufradtyp : axial
Drehzahlsteuerbar : +
Reversierbarkeit : -
Spannungsart : Drehstrom
Bemessungsspannung : 400 V
Netzfrequenz : 50 Hz
Nennleistung : 2.200 W (im opt. Wirkungsgrad)
INenn : 3,54 A (im opt. Wirkungsgrad)
Schutzart : IP 55
Wärmeklasse : F
Polumschaltbar : -
Einbauort : Dach
Einbaulage : vertikal
Material Gehäuse : Stahlblech, verzinkt
Material Laufrad : Polyamid
Farbe : grau
Gewicht : 80 kg
Gewicht mit Verpackung : 86 kg
Nennweite : 710 mm
Breite : 1.300 mm
Höhe : 670 mm
Tiefe : 1.300 mm
Breite mit Verpackung : 1.400 mm
Höhe mit Verpackung : 840 mm
Tiefe mit Verpackung : 1.400 mm
Fördermitteltemperatur bei IMax : -15  C bis 50  C
PTC DIN 44082 : M 100
Verpackungseinheit : 1 Stück
Sortiment : C
GTIN (EAN) : 4012799730750
Technische Daten nach ErP im Best Efficiency Point
(BEP)
Gesamteffizienz e : 42,31 %
Messkategorie : C
Effizienzkategorie : statisch
Effizienzgrad N : 47,2
VSD erforderlich : nein
Herstellungsjahr : siehe Typenschild
Herstellername / Amtliche Registriernummer /
Niederlassungsort des Herstellers : Maico
Elektroapparate-Fabrik GmbH / Registergericht
Freiburg, HRB 601233 / siehe Montageanleitung
Art.-Nr. : 0073.0075
PBEP / FördervolumenBEP / Pfs, BEP : 1,72 kW / 12.800
m3/h
nBEP : 1.460 1/min
spezifisches Verhältnis : ca. 1
Informationen zur Zerlegung und Entsorgung : siehe
Montageanleitung
Informationen zu Einbau, Betrieb und Instandhaltung :
siehe Montageanleitung
Verwendete Gegenstände bei der Effizienz-Messung, die
nicht durch die Messkategorie beschrieben sind : -
IBEP : 3,54 A
pf, BEP : 173 Pa
SchallleistungspegelLWA7 : 84 dB(A)
Technische Daten nach ErP im Best Efficiency Point
(BEP)
Gesamteffizienz e : 42,31 %
Messkategorie : C
Effizienzkategorie : statisch
Effizienzgrad N : 47,2
VSD erforderlich : nein
Herstellungsjahr : siehe Typenschild
Herstellername / Amtliche Registriernummer /
Niederlassungsort des Herstellers : Maico
Elektroapparate-Fabrik GmbH / Registergericht
Freiburg, HRB 601233 / siehe Montageanleitung
Art.-Nr. : 0073.0075
PBEP / FördervolumenBEP / Pfs, BEP : 1,72 kW / 12.800
m3/h
nBEP : 1.460 1/min
spezifisches Verhältnis : ca. 1
Informationen zur Zerlegung und Entsorgung : siehe
Montageanleitung
Informationen zu Einbau, Betrieb und Instandhaltung :
siehe Montageanleitung
Verwendete Gegenstände bei der Effizienz-Messung, die
nicht durch die Messkategorie beschrieben sind : -
IBEP : 3,54 A
pf, BEP : 173 Pa
SchallleistungspegelLWA7 : 84 dB(A)
Hersteller: MAICO
DAD 71/4 Axial-Dachventilator
Artikelnummer: 0073.0075
Menge: 1,000 Stck

**10.1067 DAD 80/6 Axial-Dachventilator Axial-Dachventilator, horizontal ausblasend, 6-Polig, DN 800, Drehstro**
Merkmale:
Axial-Dachventilator für Gewerbe- und Industriegebäude
sowie großvolumigen Räumen und Anlagen.
Geeignet für die Absaugung von großen Luftmengen.
Hoher Wirkungsgrad.
Geringer Geräuschpegel.
Einfache Installation.
Geeignet für den Temperaturbereich von -15  C bis +50
 C.
Gehäuse aus epoxidbeschichtetem Stahlblech.
Axiales Laufrad aus Glasfaser verstärkendem Polyamid.
Wetterschutzhaube aus Glasfaser.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 16.537 m3/h
FördervolumenNenn : 9.739 m3/h (im opt. Wirkungsgrad)
Druck pfs, Nenn : 163 Pa (im opt. Wirkungsgrad)
Drehzahl nNenn : 960 1/min (im opt. Wirkungsgrad)
Drehzahl : 960 1/min
Laufradtyp : axial
Drehzahlsteuerbar : +
Reversierbarkeit : -
Spannungsart : Drehstrom
Bemessungsspannung : 400 V
Netzfrequenz : 50 Hz
Nennleistung : 1.100 W (im opt. Wirkungsgrad)
INenn : 2,74 A (im opt. Wirkungsgrad)
Schutzart : IP 55
Wärmeklasse : F
Polumschaltbar : -
Einbauort : Dach
Einbaulage : vertikal
Material Gehäuse : Stahlblech, verzinkt
Material Laufrad : Polyamid
Farbe : grau
Gewicht : 140 kg
Gewicht mit Verpackung : 168 kg
Nennweite : 800 mm
Breite : 1.600 mm
Höhe : 800 mm
Tiefe : 1.600 mm
Breite mit Verpackung : 1.700 mm
Höhe mit Verpackung : 850 mm
Tiefe mit Verpackung : 1.700 mm
Fördermitteltemperatur bei IMax : -15  C bis 50  C
PTC DIN 44082 : M 100
Verpackungseinheit : 1 Stück
Sortiment : C
GTIN (EAN) : 4012799730828
Technische Daten nach ErP im Best Efficiency Point
(BEP)
Gesamteffizienz e : 34,78 %
Messkategorie : C
Effizienzkategorie : statisch
Effizienzgrad N : 40,1
VSD erforderlich : nein
Herstellungsjahr : siehe Typenschild
Herstellername / Amtliche Registriernummer /
Niederlassungsort des Herstellers : Maico
Elektroapparate-Fabrik GmbH / Registergericht
Freiburg, HRB 601233 / siehe Montageanleitung
Art.-Nr. : 0073.0082
PBEP / FördervolumenBEP / Pfs, BEP : 1,467 kW / 9.739
m3/h
nBEP : 950 1/min
spezifisches Verhältnis : ca. 1
Informationen zur Zerlegung und Entsorgung : siehe
Montageanleitung
Informationen zu Einbau, Betrieb und Instandhaltung :
siehe Montageanleitung
Verwendete Gegenstände bei der Effizienz-Messung, die
nicht durch die Messkategorie beschrieben sind : -
IBEP : 2,74 A
pf, BEP : 163 Pa
SchallleistungspegelLWA7 : 82 dB(A)
Technische Daten nach ErP im Best Efficiency Point
(BEP)
Gesamteffizienz e : 34,78 %
Messkategorie : C
Effizienzkategorie : statisch
Effizienzgrad N : 40,1
VSD erforderlich : nein
Herstellungsjahr : siehe Typenschild
Herstellername / Amtliche Registriernummer /
Niederlassungsort des Herstellers : Maico
Elektroapparate-Fabrik GmbH / Registergericht
Freiburg, HRB 601233 / siehe Montageanleitung
Art.-Nr. : 0073.0082
PBEP / FördervolumenBEP / Pfs, BEP : 1,467 kW / 9.739
m3/h
nBEP : 950 1/min
spezifisches Verhältnis : ca. 1
Informationen zur Zerlegung und Entsorgung : siehe
Montageanleitung
Informationen zu Einbau, Betrieb und Instandhaltung :
siehe Montageanleitung
Verwendete Gegenstände bei der Effizienz-Messung, die
nicht durch die Messkategorie beschrieben sind : -
IBEP : 2,74 A
pf, BEP : 163 Pa
SchallleistungspegelLWA7 : 82 dB(A)
Hersteller: MAICO
DAD 80/6 Axial-Dachventilator
Artikelnummer: 0073.0082
Menge: 1,000 Stck

**10.1068 DAD 80/4 Axial-Dachventilator Axial-Dachventilator, horizontal ausblasend, 4-Polig, DN 800, Drehstro**
Merkmale:
Axial-Dachventilator für Gewerbe- und Industriegebäude
sowie großvolumigen Räumen und Anlagen.
Geeignet für die Absaugung von großen Luftmengen.
Hoher Wirkungsgrad.
Geringer Geräuschpegel.
Einfache Installation.
Geeignet für den Temperaturbereich von -15  C bis +50
 C.
Gehäuse aus epoxidbeschichtetem Stahlblech.
Axiales Laufrad aus Glasfaser verstärkendem Polyamid.
Wetterschutzhaube aus Glasfaser.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 24.569 m3/h
FördervolumenNenn : 14.609 m3/h (im opt. Wirkungsgrad)
Druck pfs, Nenn : 367 Pa (im opt. Wirkungsgrad)
Drehzahl nNenn : 1.440 1/min (im opt. Wirkungsgrad)
Drehzahl : 1.440 1/min
Laufradtyp : axial
Drehzahlsteuerbar : +
Reversierbarkeit : -
Spannungsart : Drehstrom
Bemessungsspannung : 400 V
Netzfrequenz : 50 Hz
Nennleistung : 5.500 W (im opt. Wirkungsgrad)
INenn : 7,75 A (im opt. Wirkungsgrad)
Schutzart : IP 55
Wärmeklasse : F
Polumschaltbar : -
Einbauort : Dach
Einbaulage : vertikal
Material Gehäuse : Stahlblech, verzinkt
Material Laufrad : Polyamid
Farbe : grau
Gewicht : 140 kg
Gewicht mit Verpackung : 168 kg
Nennweite : 800 mm
Breite : 1.600 mm
Höhe : 800 mm
Tiefe : 1.600 mm
Breite mit Verpackung : 1.700 mm
Höhe mit Verpackung : 850 mm
Tiefe mit Verpackung : 1.700 mm
Fördermitteltemperatur bei IMax : -15  C bis 50  C
PTC DIN 44082 : M 100
Verpackungseinheit : 1 Stück
Sortiment : C
GTIN (EAN) : 4012799730767
Technische Daten nach ErP im Best Efficiency Point
(BEP)
Gesamteffizienz e : 40,2 %
Messkategorie : C
Effizienzkategorie : statisch
Effizienzgrad N : 42,5
VSD erforderlich : nein
Herstellungsjahr : siehe Typenschild
Herstellername / Amtliche Registriernummer /
Niederlassungsort des Herstellers : Maico
Elektroapparate-Fabrik GmbH / Registergericht
Freiburg, HRB 601233 / siehe Montageanleitung
Art.-Nr. : 0073.0076
PBEP / FördervolumenBEP / Pfs, BEP : 4,284 kW / 14.609
m3/h
nBEP : 1.470 1/min
spezifisches Verhältnis : ca. 1
Informationen zur Zerlegung und Entsorgung : siehe
Montageanleitung
Informationen zu Einbau, Betrieb und Instandhaltung :
siehe Montageanleitung
Verwendete Gegenstände bei der Effizienz-Messung, die
nicht durch die Messkategorie beschrieben sind : -
IBEP : 7,75 A
pf, BEP : 367 Pa
SchallleistungspegelLWA7 : 93 dB(A)
Technische Daten nach ErP im Best Efficiency Point
(BEP)
Gesamteffizienz e : 40,2 %
Messkategorie : C
Effizienzkategorie : statisch
Effizienzgrad N : 42,5
VSD erforderlich : nein
Herstellungsjahr : siehe Typenschild
Herstellername / Amtliche Registriernummer /
Niederlassungsort des Herstellers : Maico
Elektroapparate-Fabrik GmbH / Registergericht
Freiburg, HRB 601233 / siehe Montageanleitung
Art.-Nr. : 0073.0076
PBEP / FördervolumenBEP / Pfs, BEP : 4,284 kW / 14.609
m3/h
nBEP : 1.470 1/min
spezifisches Verhältnis : ca. 1
Informationen zur Zerlegung und Entsorgung : siehe
Montageanleitung
Informationen zu Einbau, Betrieb und Instandhaltung :
siehe Montageanleitung
Verwendete Gegenstände bei der Effizienz-Messung, die
nicht durch die Messkategorie beschrieben sind : -
IBEP : 7,75 A
pf, BEP : 367 Pa
SchallleistungspegelLWA7 : 93 dB(A)
Hersteller: MAICO
DAD 80/4 Axial-Dachventilator
Artikelnummer: 0073.0076
Menge: 1,000 Stck

**10.1069 DAD 90/6 Axial-Dachventilator Axial-Dachventilator, horizontal ausblasend, 6-Polig, DN 900, Drehstro**
Merkmale:
Axial-Dachventilator für Gewerbe- und Industriegebäude
sowie großvolumigen Räumen und Anlagen.
Geeignet für die Absaugung von großen Luftmengen.
Hoher Wirkungsgrad.
Geringer Geräuschpegel.
Einfache Installation.
Geeignet für den Temperaturbereich von -15  C bis +50
 C.
Gehäuse aus epoxidbeschichtetem Stahlblech.
Axiales Laufrad aus Glasfaser verstärkendem Polyamid.
Wetterschutzhaube aus Glasfaser.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 28.729 m3/h
FördervolumenNenn : 20.250 m3/h (im opt. Wirkungsgrad)
Druck pfs, Nenn : 182 Pa (im opt. Wirkungsgrad)
Drehzahl nNenn : 960 1/min (im opt. Wirkungsgrad)
Drehzahl : 960 1/min
Laufradtyp : axial
Drehzahlsteuerbar : +
Reversierbarkeit : -
Spannungsart : Drehstrom
Bemessungsspannung : 400 V
Netzfrequenz : 50 Hz
Nennleistung : 3.000 W (im opt. Wirkungsgrad)
INenn : 6,95 A (im opt. Wirkungsgrad)
Schutzart : IP 55
Wärmeklasse : F
Polumschaltbar : -
Einbauort : Dach
Einbaulage : vertikal
Material Gehäuse : Stahlblech, verzinkt
Material Laufrad : Polyamid
Farbe : grau
Gewicht : 210 kg
Gewicht mit Verpackung : 238 kg
Nennweite : 900 mm
Breite : 1.600 mm
Höhe : 780 mm
Tiefe : 1.600 mm
Breite mit Verpackung : 1.700 mm
Höhe mit Verpackung : 790 mm
Tiefe mit Verpackung : 1.700 mm
Fördermitteltemperatur bei IMax : -15  C bis 50  C
PTC DIN 44082 : M 100
Verpackungseinheit : 1 Stück
Sortiment : C
GTIN (EAN) : 4012799730835
Technische Daten nach ErP im Best Efficiency Point
(BEP)
Gesamteffizienz e : 37,21 %
Messkategorie : C
Effizienzkategorie : statisch
Effizienzgrad N : 40,8
VSD erforderlich : nein
Herstellungsjahr : siehe Typenschild
Herstellername / Amtliche Registriernummer /
Niederlassungsort des Herstellers : Maico
Elektroapparate-Fabrik GmbH / Registergericht
Freiburg, HRB 601233 / siehe Montageanleitung
Art.-Nr. : 0073.0083
PBEP / FördervolumenBEP / Pfs, BEP : 2,259 kW / 20.250
m3/h
nBEP : 955 1/min
spezifisches Verhältnis : ca. 1
Informationen zur Zerlegung und Entsorgung : siehe
Montageanleitung
Informationen zu Einbau, Betrieb und Instandhaltung :
siehe Montageanleitung
Verwendete Gegenstände bei der Effizienz-Messung, die
nicht durch die Messkategorie beschrieben sind : -
IBEP : 6,95 A
pf, BEP : 182 Pa
SchallleistungspegelLWA7 : 86 dB(A)
Technische Daten nach ErP im Best Efficiency Point
(BEP)
Gesamteffizienz e : 37,21 %
Messkategorie : C
Effizienzkategorie : statisch
Effizienzgrad N : 40,8
VSD erforderlich : nein
Herstellungsjahr : siehe Typenschild
Herstellername / Amtliche Registriernummer /
Niederlassungsort des Herstellers : Maico
Elektroapparate-Fabrik GmbH / Registergericht
Freiburg, HRB 601233 / siehe Montageanleitung
Art.-Nr. : 0073.0083
PBEP / FördervolumenBEP / Pfs, BEP : 2,259 kW / 20.250
m3/h
nBEP : 955 1/min
spezifisches Verhältnis : ca. 1
Informationen zur Zerlegung und Entsorgung : siehe
Montageanleitung
Informationen zu Einbau, Betrieb und Instandhaltung :
siehe Montageanleitung
Verwendete Gegenstände bei der Effizienz-Messung, die
nicht durch die Messkategorie beschrieben sind : -
IBEP : 6,95 A
pf, BEP : 182 Pa
SchallleistungspegelLWA7 : 86 dB(A)
Hersteller: MAICO
DAD 90/6 Axial-Dachventilator
Artikelnummer: 0073.0083
Menge: 1,000 Stck

**10.1070 DAD 90/4 Axial-Dachventilator Axial-Dachventilator, horizontal ausblasend, 4-Polig, DN 900, Drehstro**
Merkmale:
Axial-Dachventilator für Gewerbe- und Industriegebäude
sowie großvolumigen Räumen und Anlagen.
Geeignet für die Absaugung von großen Luftmengen.
Hoher Wirkungsgrad.
Geringer Geräuschpegel.
Einfache Installation.
Geeignet für den Temperaturbereich von -15  C bis +50
 C.
Gehäuse aus epoxidbeschichtetem Stahlblech.
Axiales Laufrad aus Glasfaser verstärkendem Polyamid.
Wetterschutzhaube aus Glasfaser.
Motor :
Asynchroner Drehstrommotor.
Schutzklasse IP 55.
IE3 Motor.
Betriebsart S1 (Dauerbetrieb).
Drehzahlsteuerbar mit Frequenzumrichter.
Zulässiger Frequenzbereich bei Drehzahlregelung mit
Frequenzumrichter 20-50 Hz.
Die Temperatur im Ventilatormotor wird durch Kaltleiter
überwacht. Die Kaltleiter müssen an ein Auslösesystem
angeschlossen werden, das den Ventilator bei zu hohen
Temperaturen dauerhaft vom Netz trennt.
Elektrischer Anschluss:
Anschluss im Klemmenkasten am Motor.
Sicherheitshinweise :
Anschluss an Klemmleiste im Gehäuse.
Technische Daten
Fördervolumen : 45.000 m3/h
FördervolumenNenn : 30.483 m3/h (im opt. Wirkungsgrad)
Druck pfs, Nenn : 358 Pa (im opt. Wirkungsgrad)
Drehzahl nNenn : 1.440 1/min (im opt. Wirkungsgrad)
Drehzahl : 1.440 1/min
Laufradtyp : axial
Drehzahlsteuerbar : +
Reversierbarkeit : -
Spannungsart : Drehstrom
Bemessungsspannung : 400 V
Netzfrequenz : 50 Hz
Nennleistung : 9.200 W (im opt. Wirkungsgrad)
INenn : 16,71 A (im opt. Wirkungsgrad)
Schutzart : IP 55
Wärmeklasse : F
Polumschaltbar : -
Einbauort : Dach
Einbaulage : vertikal
Material Gehäuse : Stahlblech, verzinkt
Material Laufrad : Polyamid
Farbe : grau
Gewicht : 210 kg
Gewicht mit Verpackung : 238 kg
Nennweite : 900 mm
Breite : 1.600 mm
Höhe : 780 mm
Tiefe : 1.600 mm
Breite mit Verpackung : 1.700 mm
Höhe mit Verpackung : 790 mm
Tiefe mit Verpackung : 1.700 mm
Fördermitteltemperatur bei IMax : -15  C bis 50  C
PTC DIN 44082 : M 100
Verpackungseinheit : 1 Stück
Sortiment : C
GTIN (EAN) : 4012799730774
Technische Daten nach ErP im Best Efficiency Point
(BEP)
Gesamteffizienz e : 39,85 %
Messkategorie : C
Effizienzkategorie : statisch
Effizienzgrad N : 40,2
VSD erforderlich : nein
Herstellungsjahr : siehe Typenschild
Herstellername / Amtliche Registriernummer /
Niederlassungsort des Herstellers : Maico
Elektroapparate-Fabrik GmbH / Registergericht
Freiburg, HRB 601233 / siehe Montageanleitung
Art.-Nr. : 0073.0077
PBEP / FördervolumenBEP / Pfs, BEP : 7,873 kW / 30.483
m3/h
nBEP : 1.420 1/min
spezifisches Verhältnis : ca. 1
Informationen zur Zerlegung und Entsorgung : siehe
Montageanleitung
Informationen zu Einbau, Betrieb und Instandhaltung :
siehe Montageanleitung
Verwendete Gegenstände bei der Effizienz-Messung, die
nicht durch die Messkategorie beschrieben sind : -
IBEP : 16,71 A
pf, BEP : 358 Pa
SchallleistungspegelLWA7 : 94 dB(A)
Technische Daten nach ErP im Best Efficiency Point
(BEP)
Gesamteffizienz e : 39,85 %
Messkategorie : C
Effizienzkategorie : statisch
Effizienzgrad N : 40,2
VSD erforderlich : nein
Herstellungsjahr : siehe Typenschild
Herstellername / Amtliche Registriernummer /
Niederlassungsort des Herstellers : Maico
Elektroapparate-Fabrik GmbH / Registergericht
Freiburg, HRB 601233 / siehe Montageanleitung
Art.-Nr. : 0073.0077
PBEP / FördervolumenBEP / Pfs, BEP : 7,873 kW / 30.483
m3/h
nBEP : 1.420 1/min
spezifisches Verhältnis : ca. 1
Informationen zur Zerlegung und Entsorgung : siehe
Montageanleitung
Informationen zu Einbau, Betrieb und Instandhaltung :
siehe Montageanleitung
Verwendete Gegenstände bei der Effizienz-Messung, die
nicht durch die Messkategorie beschrieben sind : -
IBEP : 16,71 A
pf, BEP : 358 Pa
SchallleistungspegelLWA7 : 94 dB(A)
Hersteller: MAICO
DAD 90/4 Axial-Dachventilator
Artikelnummer: 0073.0077
Menge: 1,000 Stck

**10.1071 GRD 22 Radial-Dachventilator Radial-Dachventilator mit EC-Motor mit integrierter Steuerung für kons**
Merkmale:
Druck- oder Volumenkonstanz einstellbar.
2 Drehzahlniveaus für Tag-/Nachtbetrieb.
Tag-/Nachtbetrieb einstellbar über 2
Referenz-Volumenströme oder 2 Referenzdrücke.
Mit automatischer Störmeldung.
Für Zentralentlüftungsanlagen nach DIN 18017-3
einsetzbar.
Einregulierung ohne Nachmessung von Druck oder
Volumenstrom möglich.
Gehäuse für Reinigungsarbeiten leicht abnehmbar.
Verzinktes Schutzgitter auf der Ausblasseite,
Berührungsschutz gemäß DIN EN ISO 13857.
Stabile Transportösen ermöglichen einen Transport per
Kran.
Laufrad mit rückwärtsgekrümmten Schaufeln, dynamisch
gewuchtet in 2 Ebenen, gemäß Gütestufe 6.3, DIN ISO
1940.
Laufrad aus glasfaserverstärktem Polypropylen.
Mit Reparaturschalter.
Schutzart IP 45.
Regelung:
Regelung im Lieferumfang enthalten.
Montage beliebig innerhalb des Gebäudes.
Drucksensor im Ventilatorgehäuse betriebsbereit
eingebaut.
Regelung zum Betrieb in Konstantdruck- /
Konstantvolumenstrom-Modus.
Zur korrekten Funktion der Regelung ist ein
Mindestvolumenstrom erforderlich:
GRD 22 - 150 m3/h
GRD 25 - 200 m3/h
GRD 31 - 250 m3/h
Motor:
EC-Motor.
Überlastungsschutz serienmäßig.
Keine Maßnahmen zum Motorschutz notwendig.
Elektrischer Anschluss:
2 separate Netzanschlüsse (230 V, 50 Hz) für Ventilator
und Regelung notwendig.
Netzanschlüsse jeweils 3 x 1,5 mm2 vom Typ NYM-J /
NYM-O.
6-adrige geschirmte Steuerleitung zwischen Regelung und
Ventilator.
Steuerleitung maximal 200 m lang, Außendurchmesser
maximal 6 mm, z.B. LiYCY (6 x 0,25 mm2 oder 6 x 0,34
mm2).
Technische Daten
Fördervolumen : 1.970 m3/h
FördervolumenNenn : 950 m3/h (im opt. Wirkungsgrad)
Druck pfs, Nenn : 370 Pa (im opt. Wirkungsgrad)
Drehzahl nNenn : 1.810 1/min (im opt. Wirkungsgrad)
Drehzahl : 1.883 1/min
Laufradtyp : radial
Drehzahlsteuerbar : +
Reversierbarkeit : -
Bemessungsspannung : 230 V
Netzfrequenz : 50 Hz
Nennleistung : 280 W (im opt. Wirkungsgrad)
INenn : 1,7 A (im opt. Wirkungsgrad)
IMax : 1,9 A
Schutzart : IP 45
Wärmeklasse : B
Netzzuleitung : 3 x 1,5 mm2
Einbauort : Dach
Einbaulage : senkrecht
Material : Stahlblech, verzinkt
Gewicht : 27,31 kg
Gewicht mit Verpackung : 30,08 kg
Klappe : integriert
Klappenart : selbstt. öffnend/schließend
Nennweite : 224 mm
Breite : 554 mm
Höhe : 554 mm
Tiefe : 437 mm
Breite mit Verpackung : 585 mm
Höhe mit Verpackung : 585 mm
Tiefe mit Verpackung : 470 mm
Fördermitteltemperatur bei Nennstrom : -20  C bis 50  C
Fördermitteltemperatur bei IMax : -20  C bis 50  C
Verpackungseinheit : 1 Stück
Sortiment : C
GTIN (EAN) : 4012799870166
Technische Daten nach ErP im Best Efficiency Point
(BEP)
Gesamteffizienz e : 46,7 %
Messkategorie : C
Effizienzkategorie : statisch
Effizienzgrad N : 62,4
VSD erforderlich : VSD integriert
Herstellungsjahr : siehe Typenschild
Herstellername / Amtliche Registriernummer /
Niederlassungsort des Herstellers : Maico
Elektroapparate-Fabrik GmbH / Registergericht
Freiburg, HRB 601233
Art.-Nr. : 0087.0016
PBEP / FördervolumenBEP / Pfs, BEP : 0,32 kW / 1.370
m3/h / 350 Pa
nBEP : 1.790 1/min
spezifisches Verhältnis : ca. 1
Informationen zur Zerlegung und Entsorgung : siehe
Montageanleitung
Informationen zu Einbau, Betrieb und Instandhaltung :
siehe Montageanleitung
Verwendete Gegenstände bei der Effizienz-Messung, die
nicht durch die Messkategorie beschrieben sind :
Ermittlung der Energieeffizienz ohne Gehäuse.
SchallleistungspegelLWA5 : 75 dB(A)
Technische Daten nach ErP im Best Efficiency Point
(BEP)
Gesamteffizienz e : 46,7 %
Messkategorie : C
Effizienzkategorie : statisch
Effizienzgrad N : 62,4
VSD erforderlich : VSD integriert
Herstellungsjahr : siehe Typenschild
Herstellername / Amtliche Registriernummer /
Niederlassungsort des Herstellers : Maico
Elektroapparate-Fabrik GmbH / Registergericht
Freiburg, HRB 601233
Art.-Nr. : 0087.0016
PBEP / FördervolumenBEP / Pfs, BEP : 0,32 kW / 1.370
m3/h / 350 Pa
nBEP : 1.790 1/min
spezifisches Verhältnis : ca. 1
Informationen zur Zerlegung und Entsorgung : siehe
Montageanleitung
Informationen zu Einbau, Betrieb und Instandhaltung :
siehe Montageanleitung
Verwendete Gegenstände bei der Effizienz-Messung, die
nicht durch die Messkategorie beschrieben sind :
Ermittlung der Energieeffizienz ohne Gehäuse.
SchallleistungspegelLWA5 : 75 dB(A)
Hersteller: MAICO
GRD 22 Radial-Dachventilator
Artikelnummer: 0087.0016
Menge: 1,000 Stck

**10.1072 DRD 22 E Radial-Dachventilator Radial-Dachventilator mit EC-Motor, DN 224**
Merkmale:
Geringe Energieaufnahme dank EC-Technologie.
Formschönes Gehäuse aus Aluminium.
Abdeckung leicht abnehmbar.
Verzinktes Schutzgitter auf der Ausblasseite mit
Berührungsschutz.
Stabile Transportösen ermöglichen einen Transport per
Kran.
Laufrad mit rückwärtsgekrümmten Schaufeln aus
Kunststoff, dynamisch gewuchtet in 2 Ebenen gemäß
Gütestufe 6.3, DIN ISO 1940.
Motor:
Gleichstrommotor.
Bemessungsspannung 230 V, 50 Hz.
Thermischer Überlastungsschutz serienmäßig.
Drehzahlausgang.
Steuereingang 0 - 10 V DC
Sanftanlauf.
Schutzart IP X4 bei geschlossenem Gehäusedeckel.
Elektrischer Anschluss:
Im Klemmenkasten leicht zugänglich nach Abnahme des
Gehäusedeckels.
Sicherheitshinweis:
Bei freier Ansaugung darf der Ventilator nur in den
Betrieb genommen werden, wenn der Berührungsschutz des
Laufrads gewährleistet ist.
Technische Daten
Fördervolumen : 2.125 m3/h
Drehzahl : 1.840 1/min
Laufradtyp : radial
Drehzahlsteuerbar : +
Reversierbarkeit : -
Spannungsart : Wechselstrom
Bemessungsspannung : 230 V
Netzfrequenz : 50 Hz
Nennleistung : 165 W
IMax : 1,3 A
Schutzart : IP 54
Einbauort : Dach
Einbaulage : senkrecht
Material : Aluminium
Gewicht : 9,3 kg
Gewicht mit Verpackung : 14,5 kg
Nennweite : 224 mm
Breite : 520 mm
Höhe : 331 mm
Tiefe : 520 mm
Breite mit Verpackung : 710 mm
Höhe mit Verpackung : 490 mm
Tiefe mit Verpackung : 710 mm
Fördermitteltemperatur bei IMax : -25  C bis 60  C
Verpackungseinheit : 1 Stück
Sortiment : E
GTIN (EAN) : 4012799871712
Hersteller: MAICO
DRD 22 EC Radial-Dachventilator
Artikelnummer: 0087.0171
Menge: 1,000 Stck

**10.1073 DRD H 50 Radial-Dachventilator Radial-Dachventilator, horizontal ausblasend, Nennleistung 1,5 kW, Dre**
Merkmale :
Radial-Dachventilator für die direkte oder kanalisierte
Entlüftung von Gewerbe- und Industriegebäuden.
Horizontal ausblasend.
Geringer Geräuschpegel.
Gehäuse aus verzinktem Stahlblech.
Wetterschutzhaube aus Kunststoff.
Motor außerhalb des Luftstroms.
Geeignet für Temperaturbereiche von -20  C bis +80  C
Stabile Transportösen ermöglichen einen Transport per
Kran.
Radiallaufräder mit rückwärtsgekrümmten Schaufeln aus
verzinktem Stahlblech.
Motor :
Dreiphasen Drehstrommotor.
Schutzart IP 55.
IE3 Motor.
Betriebsart S1 (Dauerbetrieb).
Drehzahlsteuerbar mit Frequenzumrichter.
Zulässiger Frequenzbereich bei Drehzahlregelung mit
Frequenzumrichter 20-50 Hz.
Die Temperatur im Ventilatormotor wird durch Kaltleiter
überwacht. Die Kaltleiter müssen an ein Auslösesystem
angeschlossen werden, das den Ventilator bei zu hohen
Temperaturen dauerhaft vom Netz trennt.
Elektrischer Anschluss :
Anschluss im Klemmenkasten am Motor.
Sicherheitshinweise:
Der Ventilator darf nur betrieben werden, wenn der
Berührungsschutz für das Laufrad nach DIN EN ISO 13857
gewährleistet ist.
Technische Daten
Fördervolumen : 10.008 m3/h
Drehzahl : 1.460 1/min
Laufradtyp : radial
Drehzahlsteuerbar : +
Reversierbarkeit : -
Spannungsart : Drehstrom
Bemessungsspannung : 400 V
Netzfrequenz : 50 Hz
Nennleistung : 1.500 W
INenn : 3,1 A
Schutzart : IP 55
Wärmeklasse : F
Polumschaltbar : -
Einbauort : Dach
Einbaulage : senkrecht
Material Gehäuse : Stahlblech, verzinkt
Material Laufrad : Stahlblech, verzinkt
Farbe : grau
Gewicht : 80 kg
Gewicht mit Verpackung : 86 kg
Baugröße : 500
Breite : 760 mm
Höhe : 790 mm
Tiefe : 760 mm
Breite mit Verpackung : 1.040 mm
Höhe mit Verpackung : 1.040 mm
Tiefe mit Verpackung : 1.035 mm
Fördermitteltemperatur bei IMax : -20  C bis 80  C
PTC DIN 44082 : M 100
Verpackungseinheit : 1 Stück
Sortiment : C
GTIN (EAN) : 4012799730569
Hersteller: MAICO
DRD H 50/4 Radial-Dachventilator
Artikelnummer: 0073.0056
Menge: 1,000 Stck

**10.1074 DRD H 56 Radial-Dachventilator Radial-Dachventilator, horizontal ausblasend, Nennleistung 0,55 kW, Dr**
Merkmale :
Radial-Dachventilator für die direkte oder kanalisierte
Entlüftung von Gewerbe- und Industriegebäuden.
Horizontal ausblasend.
Geringer Geräuschpegel.
Gehäuse aus verzinktem Stahlblech.
Wetterschutzhaube aus Kunststoff.
Motor außerhalb des Luftstroms.
Geeignet für Temperaturbereiche von -20  C bis +80  C
Stabile Transportösen ermöglichen einen Transport per
Kran.
Radiallaufräder mit rückwärtsgekrümmten Schaufeln aus
verzinktem Stahlblech.
Motor :
Dreiphasen Drehstrommotor.
Schutzart IP 55.
IE3 Motor.
Betriebsart S1 (Dauerbetrieb).
Drehzahlsteuerbar mit Frequenzumrichter.
Zulässiger Frequenzbereich bei Drehzahlregelung mit
Frequenzumrichter 20-50 Hz.
Die Temperatur im Ventilatormotor wird durch Kaltleiter
überwacht. Die Kaltleiter müssen an ein Auslösesystem
angeschlossen werden, das den Ventilator bei zu hohen
Temperaturen dauerhaft vom Netz trennt.
Elektrischer Anschluss :
Anschluss im Klemmenkasten am Motor.
Sicherheitshinweise:
Der Ventilator darf nur betrieben werden, wenn der
Berührungsschutz für das Laufrad nach DIN EN ISO 13857
gewährleistet ist.
Technische Daten
Fördervolumen : 9.101 m3/h
Drehzahl : 970 1/min
Laufradtyp : radial
Drehzahlsteuerbar : +
Reversierbarkeit : -
Spannungsart : Drehstrom
Bemessungsspannung : 400 V
Netzfrequenz : 50 Hz
Nennleistung : 550 W
INenn : 1,7 A
Schutzart : IP 55
Wärmeklasse : F
Polumschaltbar : -
Einbauort : Dach
Einbaulage : senkrecht
Material Gehäuse : Stahlblech, verzinkt
Material Laufrad : Stahlblech, verzinkt
Farbe : grau
Gewicht : 70 kg
Gewicht mit Verpackung : 76 kg
Baugröße : 560
Breite : 760 mm
Höhe : 830 mm
Tiefe : 760 mm
Breite mit Verpackung : 1.040 mm
Höhe mit Verpackung : 1.040 mm
Tiefe mit Verpackung : 1.035 mm
Fördermitteltemperatur bei IMax : -20  C bis 80  C
PTC DIN 44082 : M 100
Verpackungseinheit : 1 Stück
Sortiment : C
GTIN (EAN) : 4012799730576
Hersteller: MAICO
DRD H 56/6 Radial-Dachventilator
Artikelnummer: 0073.0057
Menge: 1,000 Stck

**10.1075 DRD H 63 Radial-Dachventilator Radial-Dachventilator, horizontal ausblasend, Nennleistung 1,1 kW, Dre**
Merkmale :
Radial-Dachventilator für die direkte oder kanalisierte
Entlüftung von Gewerbe- und Industriegebäuden.
Horizontal ausblasend.
Geringer Geräuschpegel.
Gehäuse aus verzinktem Stahlblech.
Wetterschutzhaube aus Kunststoff.
Motor außerhalb des Luftstroms.
Geeignet für Temperaturbereiche von -20  C bis +80  C
Stabile Transportösen ermöglichen einen Transport per
Kran.
Radiallaufräder mit rückwärtsgekrümmten Schaufeln aus
verzinktem Stahlblech.
Motor :
Dreiphasen Drehstrommotor.
Schutzart IP 55.
IE3 Motor.
Betriebsart S1 (Dauerbetrieb).
Drehzahlsteuerbar mit Frequenzumrichter.
Zulässiger Frequenzbereich bei Drehzahlregelung mit
Frequenzumrichter 20-50 Hz.
Die Temperatur im Ventilatormotor wird durch Kaltleiter
überwacht. Die Kaltleiter müssen an ein Auslösesystem
angeschlossen werden, das den Ventilator bei zu hohen
Temperaturen dauerhaft vom Netz trennt.
Elektrischer Anschluss :
Anschluss im Klemmenkasten am Motor.
Sicherheitshinweise:
Der Ventilator darf nur betrieben werden, wenn der
Berührungsschutz für das Laufrad nach DIN EN ISO 13857
gewährleistet ist.
Technische Daten
Fördervolumen : 13.676 m3/h
Drehzahl : 970 1/min
Laufradtyp : radial
Drehzahlsteuerbar : +
Reversierbarkeit : -
Spannungsart : Drehstrom
Bemessungsspannung : 400 V
Netzfrequenz : 50 Hz
Nennleistung : 1.100 W
INenn : 2,9 A
Schutzart : IP 55
Wärmeklasse : F
Polumschaltbar : -
Einbauort : Dach
Einbaulage : senkrecht
Material Gehäuse : Stahlblech, verzinkt
Material Laufrad : Stahlblech, verzinkt
Farbe : grau
Gewicht : 120 kg
Gewicht mit Verpackung : 128 kg
Baugröße : 630
Breite : 930 mm
Höhe : 930 mm
Tiefe : 930 mm
Breite mit Verpackung : 1.040 mm
Höhe mit Verpackung : 1.040 mm
Tiefe mit Verpackung : 1.160 mm
Fördermitteltemperatur bei IMax : -20  C bis 80  C
PTC DIN 44082 : M 100
Verpackungseinheit : 1 Stück
Sortiment : C
GTIN (EAN) : 4012799730583
Hersteller: MAICO
DRD H 63/6 Radial-Dachventilator
Artikelnummer: 0073.0058
Menge: 1,000 Stck

**10.1076 DRD H 75 Radial-Dachventilator Radial-Dachventilator, horizontal ausblasend, Nennleistung 2,2 kW, Dre**
Merkmale :
Radial-Dachventilator für die direkte oder kanalisierte
Entlüftung von Gewerbe- und Industriegebäuden.
Horizontal ausblasend.
Geringer Geräuschpegel.
Gehäuse aus verzinktem Stahlblech.
Wetterschutzhaube aus Kunststoff.
Motor außerhalb des Luftstroms.
Geeignet für Temperaturbereiche von -20  C bis +80  C
Stabile Transportösen ermöglichen einen Transport per
Kran.
Radiallaufräder mit rückwärtsgekrümmten Schaufeln aus
verzinktem Stahlblech.
Motor :
Dreiphasen Drehstrommotor.
Schutzart IP 55.
IE3 Motor.
Betriebsart S1 (Dauerbetrieb).
Drehzahlsteuerbar mit Frequenzumrichter.
Zulässiger Frequenzbereich bei Drehzahlregelung mit
Frequenzumrichter 20-50 Hz.
Die Temperatur im Ventilatormotor wird durch Kaltleiter
überwacht. Die Kaltleiter müssen an ein Auslösesystem
angeschlossen werden, das den Ventilator bei zu hohen
Temperaturen dauerhaft vom Netz trennt.
Elektrischer Anschluss :
Anschluss im Klemmenkasten am Motor.
Sicherheitshinweise:
Der Ventilator darf nur betrieben werden, wenn der
Berührungsschutz für das Laufrad nach DIN EN ISO 13857
gewährleistet ist.
Technische Daten
Fördervolumen : 19.555 m3/h
Drehzahl : 970 1/min
Laufradtyp : radial
Drehzahlsteuerbar : +
Reversierbarkeit : -
Spannungsart : Drehstrom
Bemessungsspannung : 400 V
Netzfrequenz : 50 Hz
Nennleistung : 2.200 W
INenn : 5,7 A
Schutzart : IP 55
Wärmeklasse : F
Polumschaltbar : -
Einbauort : Dach
Einbaulage : senkrecht
Material Gehäuse : Stahlblech, verzinkt
Material Laufrad : Stahlblech, verzinkt
Farbe : grau
Gewicht : 165 kg
Gewicht mit Verpackung : 173 kg
Baugröße : 750
Breite : 930 mm
Höhe : 980 mm
Tiefe : 930 mm
Breite mit Verpackung : 1.040 mm
Höhe mit Verpackung : 1.040 mm
Tiefe mit Verpackung : 1.035 mm
Fördermitteltemperatur bei IMax : -20  C bis 80  C
PTC DIN 44082 : M 100
Verpackungseinheit : 1 Stück
Sortiment : C
GTIN (EAN) : 4012799730590
Hersteller: MAICO
DRD H 75/6 Radial-Dachventilator
Artikelnummer: 0073.0059
Menge: 1,000 Stck

**10.1077 DRD H 80 Radial-Dachventilator Radial-Dachventilator, horizontal ausblasend, Nennleistung 3 kW, Drehs**
Merkmale :
Radial-Dachventilator für die direkte oder kanalisierte
Entlüftung von Gewerbe- und Industriegebäuden.
Horizontal ausblasend.
Geringer Geräuschpegel.
Gehäuse aus verzinktem Stahlblech.
Wetterschutzhaube aus Kunststoff.
Motor außerhalb des Luftstroms.
Geeignet für Temperaturbereiche von -20  C bis +80  C
Stabile Transportösen ermöglichen einen Transport per
Kran.
Radiallaufräder mit rückwärtsgekrümmten Schaufeln aus
verzinktem Stahlblech.
Motor :
Dreiphasen Drehstrommotor.
Schutzart IP 55.
IE3 Motor.
Betriebsart S1 (Dauerbetrieb).
Drehzahlsteuerbar mit Frequenzumrichter.
Zulässiger Frequenzbereich bei Drehzahlregelung mit
Frequenzumrichter 20-50 Hz.
Die Temperatur im Ventilatormotor wird durch Kaltleiter
überwacht. Die Kaltleiter müssen an ein Auslösesystem
angeschlossen werden, das den Ventilator bei zu hohen
Temperaturen dauerhaft vom Netz trennt.
Elektrischer Anschluss :
Anschluss im Klemmenkasten am Motor.
Sicherheitshinweise:
Der Ventilator darf nur betrieben werden, wenn der
Berührungsschutz für das Laufrad nach DIN EN ISO 13857
gewährleistet ist.
Technische Daten
Fördervolumen : 22.664 m3/h
Drehzahl : 970 1/min
Laufradtyp : radial
Drehzahlsteuerbar : +
Reversierbarkeit : -
Spannungsart : Drehstrom
Bemessungsspannung : 400 V
Netzfrequenz : 50 Hz
Nennleistung : 3.000 W
INenn : 7 A
Schutzart : IP 55
Wärmeklasse : F
Polumschaltbar : -
Einbauort : Dach
Einbaulage : senkrecht
Material Gehäuse : Stahlblech, verzinkt
Material Laufrad : Stahlblech, verzinkt
Farbe : grau
Gewicht : 220 kg
Gewicht mit Verpackung : 230 kg
Baugröße : 800
Breite : 1.100 mm
Höhe : 1.150 mm
Tiefe : 1.100 mm
Breite mit Verpackung : 1.440 mm
Höhe mit Verpackung : 1.440 mm
Tiefe mit Verpackung : 1.385 mm
Fördermitteltemperatur bei IMax : -20  C bis 80  C
PTC DIN 44082 : M 100
Verpackungseinheit : 1 Stück
Sortiment : C
GTIN (EAN) : 4012799730606
Hersteller: MAICO
DRD H 80/6 Radial-Dachventilator
Artikelnummer: 0073.0060
Menge: 1,000 Stck

**10.1078 DRD H 90 Radial-Dachventilator Radial-Dachventilator, horizontal ausblasend, Nennleistung 5,5 kW, Dre**
Merkmale :
Radial-Dachventilator für die direkte oder kanalisierte
Entlüftung von Gewerbe- und Industriegebäuden.
Horizontal ausblasend.
Geringer Geräuschpegel.
Gehäuse aus verzinktem Stahlblech.
Wetterschutzhaube aus Kunststoff.
Motor außerhalb des Luftstroms.
Geeignet für Temperaturbereiche von -20  C bis +80  C
Stabile Transportösen ermöglichen einen Transport per
Kran.
Radiallaufräder mit rückwärtsgekrümmten Schaufeln aus
verzinktem Stahlblech.
Motor :
Dreiphasen Drehstrommotor.
Schutzart IP 55.
IE3 Motor.
Betriebsart S1 (Dauerbetrieb).
Drehzahlsteuerbar mit Frequenzumrichter.
Zulässiger Frequenzbereich bei Drehzahlregelung mit
Frequenzumrichter 20-50 Hz.
Die Temperatur im Ventilatormotor wird durch Kaltleiter
überwacht. Die Kaltleiter müssen an ein Auslösesystem
angeschlossen werden, das den Ventilator bei zu hohen
Temperaturen dauerhaft vom Netz trennt.
Elektrischer Anschluss :
Anschluss im Klemmenkasten am Motor.
Sicherheitshinweise:
Der Ventilator darf nur betrieben werden, wenn der
Berührungsschutz für das Laufrad nach DIN EN ISO 13857
gewährleistet ist.
Technische Daten
Fördervolumen : 29.986 m3/h
Drehzahl : 970 1/min
Laufradtyp : radial
Drehzahlsteuerbar : +
Reversierbarkeit : -
Spannungsart : Drehstrom
Bemessungsspannung : 400 V
Netzfrequenz : 50 Hz
Nennleistung : 5.500 W
INenn : 11,4 A
Schutzart : IP 55
Wärmeklasse : F
Polumschaltbar : -
Einbauort : Dach
Einbaulage : senkrecht
Material Gehäuse : Stahlblech, verzinkt
Material Laufrad : Stahlblech, verzinkt
Farbe : grau
Gewicht : 250 kg
Gewicht mit Verpackung : 260 kg
Baugröße : 900
Breite : 1.100 mm
Höhe : 1.180 mm
Tiefe : 1.100 mm
Breite mit Verpackung : 1.440 mm
Höhe mit Verpackung : 1.440 mm
Tiefe mit Verpackung : 1.385 mm
Fördermitteltemperatur bei IMax : -20  C bis 80  C
PTC DIN 44082 : M 100
Verpackungseinheit : 1 Stück
Sortiment : C
GTIN (EAN) : 4012799730613
Hersteller: MAICO
DRD H 90/6 Radial-Dachventilator
Artikelnummer: 0073.0061
Menge: 1,000 Stck

**10.1079 DRD V 50 Radial-Dachventilator Radial-Dachventilator, vertikal ausblasend, Nennleistung 1,5 kW, Drehs**
Merkmale :
Radial-Dachventilator für die direkte oder kanalisierte
Entlüftung von Gewerbe- und Industriegebäude.
Vertikal ausblasend.
Geringer Geräuschpegel.
Gehäuse aus verzinktem Stahlblech.
Wetterschutzhaube aus Kunststoff.
Motor außerhalb des Luftstroms.
Geeignet für Temperaturbereiche von -20  C bis + 80  C.
Stabile Transportösen ermöglichen einen Transport per
Kran.
Motor :
Dreiphasen Drehstrommotor.
Schutzart IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 9.950 m3/h
Drehzahl : 1.460 1/min
Laufradtyp : radial
Drehzahlsteuerbar : +
Reversierbarkeit : -
Spannungsart : Drehstrom
Bemessungsspannung : 400 V
Netzfrequenz : 50 Hz
Nennleistung : 1.500 W
INenn : 3,1 A
Schutzart : IP 55
Wärmeklasse : F
Polumschaltbar : -
Einbauort : Dach
Einbaulage : senkrecht
Material Gehäuse : Stahlblech, verzinkt
Material Laufrad : Stahlblech, verzinkt
Farbe : grau
Gewicht : 86 kg
Gewicht mit Verpackung : 92 kg
Baugröße : 500
Breite : 1.200 mm
Höhe : 790 mm
Tiefe : 1.200 mm
Breite mit Verpackung : 1.300 mm
Höhe mit Verpackung : 1.485 mm
Tiefe mit Verpackung : 1.300 mm
Fördermitteltemperatur bei IMax : -20  C bis 80  C
PTC DIN 44082 : M 100
Verpackungseinheit : 1 Stück
Sortiment : C
GTIN (EAN) : 4012799730682
Hersteller: MAICO
DRD V 50/4 Radial-Dachventilator
Artikelnummer: 0073.0068
Menge: 1,000 Stck

**10.1080 DRD V 56 Radial-Dachventilator Radial-Dachventilator, vertikal ausblasend, Nennleistung 0,55 kW, Dreh**
Merkmale :
Radial-Dachventilator für die direkte oder kanalisierte
Entlüftung von Gewerbe- und Industriegebäude.
Vertikal ausblasend.
Geringer Geräuschpegel.
Gehäuse aus verzinktem Stahlblech.
Wetterschutzhaube aus Kunststoff.
Motor außerhalb des Luftstroms.
Geeignet für Temperaturbereiche von -20  C bis + 80  C.
Stabile Transportösen ermöglichen einen Transport per
Kran.
Motor :
Dreiphasen Drehstrommotor.
Schutzart IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 9.032 m3/h
Drehzahl : 970 1/min
Laufradtyp : radial
Drehzahlsteuerbar : +
Reversierbarkeit : -
Spannungsart : Drehstrom
Bemessungsspannung : 400 V
Netzfrequenz : 50 Hz
Nennleistung : 550 W
INenn : 1,7 A
Schutzart : IP 55
Wärmeklasse : F
Polumschaltbar : -
Einbauort : Dach
Einbaulage : senkrecht
Material Gehäuse : Stahlblech, verzinkt
Material Laufrad : Stahlblech, verzinkt
Farbe : grau
Gewicht : 76 kg
Gewicht mit Verpackung : 82 kg
Baugröße : 560
Breite : 1.200 mm
Höhe : 830 mm
Tiefe : 1.200 mm
Breite mit Verpackung : 1.300 mm
Höhe mit Verpackung : 1.485 mm
Tiefe mit Verpackung : 1.300 mm
Fördermitteltemperatur bei IMax : -20  C bis 80  C
PTC DIN 44082 : M 100
Verpackungseinheit : 1 Stück
Sortiment : C
GTIN (EAN) : 4012799730699
Hersteller: MAICO
DRD V 56/6 Radial-Dachventilator
Artikelnummer: 0073.0069
Menge: 1,000 Stck

**10.1081 DRD V 63 Radial-Dachventilator Radial-Dachventilator, vertikal ausblasend, Nennleistung 1,1 kW, Drehs**
Merkmale :
Radial-Dachventilator für die direkte oder kanalisierte
Entlüftung von Gewerbe- und Industriegebäude.
Vertikal ausblasend.
Geringer Geräuschpegel.
Gehäuse aus verzinktem Stahlblech.
Wetterschutzhaube aus Kunststoff.
Motor außerhalb des Luftstroms.
Geeignet für Temperaturbereiche von -20  C bis + 80  C.
Stabile Transportösen ermöglichen einen Transport per
Kran.
Motor :
Dreiphasen Drehstrommotor.
Schutzart IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 13.439 m3/h
Drehzahl : 970 1/min
Laufradtyp : radial
Drehzahlsteuerbar : +
Reversierbarkeit : -
Spannungsart : Drehstrom
Bemessungsspannung : 400 V
Netzfrequenz : 50 Hz
Nennleistung : 1.100 W
INenn : 2,9 A
Schutzart : IP 55
Wärmeklasse : F
Polumschaltbar : -
Einbauort : Dach
Einbaulage : senkrecht
Material Gehäuse : Stahlblech, verzinkt
Material Laufrad : Stahlblech, verzinkt
Farbe : grau
Gewicht : 127 kg
Gewicht mit Verpackung : 135 kg
Baugröße : 630
Breite : 1.400 mm
Höhe : 930 mm
Tiefe : 1.400 mm
Breite mit Verpackung : 1.500 mm
Höhe mit Verpackung : 1.485 mm
Tiefe mit Verpackung : 1.500 mm
Fördermitteltemperatur bei IMax : -20  C bis 80  C
PTC DIN 44082 : M 100
Verpackungseinheit : 1 Stück
Sortiment : C
GTIN (EAN) : 4012799730705
Hersteller: MAICO
DRD V 63/6 Radial-Dachventilator
Artikelnummer: 0073.0070
Menge: 1,000 Stck

**10.1082 DRD V 75 Radial-Dachventilator Radial-Dachventilator, vertikal ausblasend, Nennleistung 2,2 kW, Drehs**
Merkmale :
Radial-Dachventilator für die direkte oder kanalisierte
Entlüftung von Gewerbe- und Industriegebäude.
Vertikal ausblasend.
Geringer Geräuschpegel.
Gehäuse aus verzinktem Stahlblech.
Wetterschutzhaube aus Kunststoff.
Motor außerhalb des Luftstroms.
Geeignet für Temperaturbereiche von -20  C bis + 80  C.
Stabile Transportösen ermöglichen einen Transport per
Kran.
Motor :
Dreiphasen Drehstrommotor.
Schutzart IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 19.235 m3/h
Drehzahl : 970 1/min
Laufradtyp : radial
Drehzahlsteuerbar : +
Reversierbarkeit : -
Spannungsart : Drehstrom
Bemessungsspannung : 400 V
Netzfrequenz : 50 Hz
Nennleistung : 2.200 W
INenn : 5,7 A
Schutzart : IP 55
Wärmeklasse : F
Polumschaltbar : -
Einbauort : Dach
Einbaulage : senkrecht
Material Gehäuse : Stahlblech, verzinkt
Material Laufrad : Stahlblech, verzinkt
Farbe : grau
Gewicht : 172 kg
Gewicht mit Verpackung : 180 kg
Baugröße : 750
Breite : 1.400 mm
Höhe : 980 mm
Tiefe : 1.400 mm
Breite mit Verpackung : 1.500 mm
Höhe mit Verpackung : 1.485 mm
Tiefe mit Verpackung : 1.500 mm
Fördermitteltemperatur bei IMax : -20  C bis 80  C
PTC DIN 44082 : M 100
Verpackungseinheit : 1 Stück
Sortiment : C
GTIN (EAN) : 4012799730712
Hersteller: MAICO
DRD V 75/6 Radial-Dachventilator
Artikelnummer: 0073.0071
Menge: 1,000 Stck

**10.1083 DRD V 80 Radial-Dachventilator Radial-Dachventilator, vertikal ausblasend, Nennleistung 3 kW, Drehstr**
Merkmale :
Radial-Dachventilator für die direkte oder kanalisierte
Entlüftung von Gewerbe- und Industriegebäude.
Vertikal ausblasend.
Geringer Geräuschpegel.
Gehäuse aus verzinktem Stahlblech.
Wetterschutzhaube aus Kunststoff.
Motor außerhalb des Luftstroms.
Geeignet für Temperaturbereiche von -20  C bis + 80  C.
Stabile Transportösen ermöglichen einen Transport per
Kran.
Motor :
Dreiphasen Drehstrommotor.
Schutzart IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 22.664 m3/h
Drehzahl : 970 1/min
Laufradtyp : radial
Drehzahlsteuerbar : +
Reversierbarkeit : -
Spannungsart : Drehstrom
Bemessungsspannung : 400 V
Netzfrequenz : 50 Hz
Nennleistung : 3.000 W
INenn : 7 A
Schutzart : IP 55
Wärmeklasse : F
Polumschaltbar : -
Einbauort : Dach
Einbaulage : senkrecht
Material Gehäuse : Stahlblech, verzinkt
Material Laufrad : Stahlblech, verzinkt
Farbe : grau
Gewicht : 228 kg
Gewicht mit Verpackung : 238 kg
Baugröße : 800
Breite : 1.600 mm
Höhe : 1.150 mm
Tiefe : 1.600 mm
Breite mit Verpackung : 1.700 mm
Höhe mit Verpackung : 1.985 mm
Tiefe mit Verpackung : 1.700 mm
Fördermitteltemperatur bei IMax : -20  C bis 80  C
PTC DIN 44082 : M 100
Verpackungseinheit : 1 Stück
Sortiment : C
GTIN (EAN) : 4012799730729
Hersteller: MAICO
DRD V 80/6 Radial-Dachventilator
Artikelnummer: 0073.0072
Menge: 1,000 Stck

**10.1084 DRD V 90 Radial-Dachventilator Radial-Dachventilator, vertikal ausblasend, Nennleistung 5,5 kW, Drehs**
Merkmale :
Radial-Dachventilator für die direkte oder kanalisierte
Entlüftung von Gewerbe- und Industriegebäude.
Vertikal ausblasend.
Geringer Geräuschpegel.
Gehäuse aus verzinktem Stahlblech.
Wetterschutzhaube aus Kunststoff.
Motor außerhalb des Luftstroms.
Geeignet für Temperaturbereiche von -20  C bis + 80  C.
Stabile Transportösen ermöglichen einen Transport per
Kran.
Motor :
Dreiphasen Drehstrommotor.
Schutzart IP 55.
IE3 Motor.
Betriebsart S1 (Dauerbetrieb).
Drehzahlsteuerbar mit Frequenzumrichter.
Zulässiger Frequenzbereich bei Drehzahlregelung mit
Frequenzumrichter 20-50 Hz.
Die Temperatur im Ventilatormotor wird durch Kaltleiter
überwacht. Die Kaltleiter müssen an ein Auslösesystem
angeschlossen werden, das den Ventilator bei zu hohen
Temperaturen dauerhaft vom Netz trennt.
Elektrischer Anschluss :
Anschluss im Klemmenkasten am Motor.
Technische Daten
Fördervolumen : 29.986 m3/h
Drehzahl : 970 1/min
Laufradtyp : radial
Drehzahlsteuerbar : +
Reversierbarkeit : -
Spannungsart : Drehstrom
Bemessungsspannung : 400 V
Netzfrequenz : 50 Hz
Nennleistung : 5.500 W
INenn : 11,4 A
Schutzart : IP 55
Wärmeklasse : F
Polumschaltbar : -
Einbauort : Dach
Einbaulage : senkrecht
Material Gehäuse : Stahlblech, verzinkt
Material Laufrad : Stahlblech, verzinkt
Farbe : grau
Gewicht : 258 kg
Gewicht mit Verpackung : 268 kg
Baugröße : 900
Breite : 1.600 mm
Höhe : 1.180 mm
Tiefe : 1.600 mm
Breite mit Verpackung : 1.700 mm
Höhe mit Verpackung : 1.985 mm
Tiefe mit Verpackung : 1.700 mm
Fördermitteltemperatur bei IMax : -20  C bis 80  C
PTC DIN 44082 : M 100
Verpackungseinheit : 1 Stück
Sortiment : C
GTIN (EAN) : 4012799730736
Hersteller: MAICO
DRD V 90/6 Radial-Dachventilator
Artikelnummer: 0073.0073
Menge: 1,000 Stck

**10.1085 DRD HT 3 Radial-Dachventilator Radial-Dachventilator für Hochtemperaturen, Nennleistung 0,25 kW, Dreh**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 3.341 m3/h
Drehzahl : 1.460 1/min
Laufradtyp : radial
Drehzahlsteuerbar : +
Reversierbarkeit : -
Spannungsart : Drehstrom
Bemessungsspannung : 400 V
Netzfrequenz : 50 Hz
Nennleistung : 250 W
INenn : 0,85 A
Schutzart : IP 55
Wärmeklasse : F
Polumschaltbar : -
Einbauort : Dach
Einbaulage : senkrecht
Material Gehäuse : Aluminium / Stahlblech verzinkt
Material Laufrad : Stahlblech, verzinkt
Farbe : silber
Gewicht : 30 kg
Gewicht mit Verpackung : 30,5 kg
Baugröße : 350
Breite : 815 mm
Höhe : 540 mm
Tiefe : 815 mm
Breite mit Verpackung : 830 mm
Höhe mit Verpackung : 600 mm
Tiefe mit Verpackung : 830 mm
Fördermitteltemperatur bei IMax : 65  C bis 150  C
PTC DIN 44082 : M 100
Verpackungseinheit : 1 Stück
Sortiment : C
GTIN (EAN) : 4012799730125
Hersteller: MAICO
DRD HT 35/4 Radial-Dachventilator
Artikelnummer: 0073.0012
Menge: 1,000 Stck

**10.1086 DRD HT 4 Radial-Dachventilator Radial-Dachventilator für Hochtemperaturen, Nennleistung 0,55 kW, Förd**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 4.608 m3/h
Drehzahl : 1.460 1/min
Laufradtyp : radial
Drehzahlsteuerbar : +
Reversierbarkeit : -
Spannungsart : Drehstrom
Bemessungsspannung : 400 V
Netzfrequenz : 50 Hz
Nennleistung : 550 W
INenn : 1,6 A
Schutzart : IP 55
Wärmeklasse : F
Polumschaltbar : -
Einbauort : Dach
Einbaulage : senkrecht
Material Gehäuse : Aluminium / Stahlblech verzinkt
Material Laufrad : Stahlblech, verzinkt
Farbe : silber
Gewicht : 35 kg
Gewicht mit Verpackung : 42 kg
Baugröße : 400
Breite : 815 mm
Höhe : 590 mm
Tiefe : 815 mm
Breite mit Verpackung : 1.020 mm
Höhe mit Verpackung : 715 mm
Tiefe mit Verpackung : 1.020 mm
Fördermitteltemperatur bei IMax : 65  C bis 150  C
PTC DIN 44082 : M 100
Verpackungseinheit : 1 Stück
Sortiment : C
GTIN (EAN) : 4012799730132
Hersteller: MAICO
DRD HT 40/4 Radial-Dachventilator
Artikelnummer: 0073.0013
Menge: 1,000 Stck

**10.1087 DRD HT 4 Radial-Dachventilator Radial-Dachventilator für Hochtemperaturen, Nennleistung 0,75 kW, Dreh**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 4.981 m3/h
Drehzahl : 1.460 1/min
Laufradtyp : radial
Drehzahlsteuerbar : +
Reversierbarkeit : -
Spannungsart : Drehstrom
Bemessungsspannung : 400 V
Netzfrequenz : 50 Hz
Nennleistung : 750 W
INenn : 2,1 A
Schutzart : IP 55
Wärmeklasse : F
Polumschaltbar : -
Einbauort : Dach
Einbaulage : senkrecht
Material Gehäuse : Aluminium / Stahlblech verzinkt
Material Laufrad : Stahlblech, verzinkt
Farbe : silber
Gewicht : 43 kg
Gewicht mit Verpackung : 50 kg
Baugröße : 450
Breite : 815 mm
Höhe : 590 mm
Tiefe : 815 mm
Breite mit Verpackung : 1.020 mm
Höhe mit Verpackung : 715 mm
Tiefe mit Verpackung : 1.020 mm
Fördermitteltemperatur bei IMax : 65  C bis 150  C
PTC DIN 44082 : M 100
Verpackungseinheit : 1 Stück
Sortiment : C
GTIN (EAN) : 4012799730149
Hersteller: MAICO
DRD HT 45/4 Radial-Dachventilator
Artikelnummer: 0073.0014
Menge: 1,000 Stck

**10.1088 DRD HT 5 Radial-Dachventilator Radial-Dachventilator für Hochtemperaturen, Nennleistung 1,1 kW, Förde**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 7.194 m3/h
Drehzahl : 1.460 1/min
Laufradtyp : radial
Drehzahlsteuerbar : +
Reversierbarkeit : -
Spannungsart : Drehstrom
Bemessungsspannung : 400 V
Netzfrequenz : 50 Hz
Nennleistung : 1.100 W
INenn : 2,5 A
Schutzart : IP 55
Wärmeklasse : F
Polumschaltbar : -
Einbauort : Dach
Einbaulage : senkrecht
Material Gehäuse : Aluminium / Stahlblech verzinkt
Material Laufrad : Stahlblech, verzinkt
Farbe : silber
Gewicht : 60 kg
Gewicht mit Verpackung : 67,5 kg
Baugröße : 500
Breite : 965 mm
Höhe : 670 mm
Tiefe : 965 mm
Breite mit Verpackung : 1.020 mm
Höhe mit Verpackung : 755 mm
Tiefe mit Verpackung : 1.020 mm
Fördermitteltemperatur bei IMax : 65  C bis 150  C
PTC DIN 44082 : M 100
Verpackungseinheit : 1 Stück
Sortiment : C
GTIN (EAN) : 4012799730156
Hersteller: MAICO
DRD HT 50/4 Radial-Dachventilator
Artikelnummer: 0073.0015
Menge: 1,000 Stck

**10.1089 DRD HT 5 Radial-Dachventilator Radial-Dachventilator für Hochtemperaturen, Nennleistung 0,55 kW, Förd**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 6.252 m3/h
Drehzahl : 970 1/min
Laufradtyp : radial
Drehzahlsteuerbar : +
Reversierbarkeit : -
Spannungsart : Drehstrom
Bemessungsspannung : 400 V
Netzfrequenz : 50 Hz
Nennleistung : 550 W
INenn : 1,8 A
Schutzart : IP 55
Wärmeklasse : F
Polumschaltbar : -
Einbauort : Dach
Einbaulage : senkrecht
Material Gehäuse : Aluminium / Stahlblech verzinkt
Material Laufrad : Stahlblech, verzinkt
Farbe : silber
Gewicht : 63 kg
Gewicht mit Verpackung : 70,5 kg
Baugröße : 560
Breite : 965 mm
Höhe : 670 mm
Tiefe : 965 mm
Breite mit Verpackung : 1.020 mm
Höhe mit Verpackung : 755 mm
Tiefe mit Verpackung : 1.020 mm
Fördermitteltemperatur bei IMax : 65  C bis 150  C
PTC DIN 44082 : M 100
Verpackungseinheit : 1 Stück
Sortiment : C
GTIN (EAN) : 4012799730163
Hersteller: MAICO
DRD HT 56/6 Radial-Dachventilator
Artikelnummer: 0073.0016
Menge: 1,000 Stck

**10.1090 DRD HT 6 Radial-Dachventilator Radial-Dachventilator für Hochtemperaturen, Nennleistung 1,1 kW, Förde**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 9.958 m3/h
Drehzahl : 970 1/min
Laufradtyp : radial
Drehzahlsteuerbar : +
Reversierbarkeit : -
Spannungsart : Drehstrom
Bemessungsspannung : 400 V
Netzfrequenz : 50 Hz
Nennleistung : 1.100 W
INenn : 2,8 A
Schutzart : IP 55
Wärmeklasse : F
Polumschaltbar : -
Einbauort : Dach
Einbaulage : senkrecht
Material Gehäuse : Aluminium / Stahlblech verzinkt
Material Laufrad : Stahlblech, verzinkt
Farbe : silber
Gewicht : 80 kg
Gewicht mit Verpackung : 91 kg
Baugröße : 630
Breite : 1.100 mm
Höhe : 810 mm
Tiefe : 1.100 mm
Breite mit Verpackung : 1.150 mm
Höhe mit Verpackung : 965 mm
Tiefe mit Verpackung : 1.150 mm
Fördermitteltemperatur bei IMax : 65  C bis 150  C
PTC DIN 44082 : M 100
Verpackungseinheit : 1 Stück
Sortiment : C
GTIN (EAN) : 4012799730170
Hersteller: MAICO
DRD HT 63/6 Radial-Dachventilator
Artikelnummer: 0073.0017
Menge: 1,000 Stck

**10.1091 DRD HT 7 Radial-Dachventilator Radial-Dachventilator für Hochtemperaturen, Nennleistung 2,2 kW, Drehs**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 13.055 m3/h
Drehzahl : 970 1/min
Laufradtyp : radial
Drehzahlsteuerbar : +
Reversierbarkeit : -
Spannungsart : Drehstrom
Bemessungsspannung : 400 V
Netzfrequenz : 50 Hz
Nennleistung : 2.200 W
INenn : 5 A
Schutzart : IP 55
Wärmeklasse : F
Polumschaltbar : -
Einbauort : Dach
Einbaulage : senkrecht
Material Gehäuse : Aluminium / Stahlblech verzinkt
Material Laufrad : Stahlblech, verzinkt
Farbe : silber
Gewicht : 125 kg
Gewicht mit Verpackung : 136 kg
Baugröße : 750
Breite : 1.100 mm
Höhe : 850 mm
Tiefe : 1.100 mm
Breite mit Verpackung : 1.150 mm
Höhe mit Verpackung : 965 mm
Tiefe mit Verpackung : 1.150 mm
Fördermitteltemperatur bei IMax : 65  C bis 150  C
PTC DIN 44082 : M 100
Verpackungseinheit : 1 Stück
Sortiment : C
GTIN (EAN) : 4012799730187
Hersteller: MAICO
DRD HT 75/6 Radial-Dachventilator
Artikelnummer: 0073.0018
Menge: 1,000 Stck

**10.1092 DRD HT 8 Radial-Dachventilator Radial-Dachventilator für Hochtemperaturen, Nennleistung 3 kW, Drehstr**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Drehzahlsteuerbar mit Frequenzumrichter.
Zulässiger Frequenzbereich bei Drehzahlregelung mit
Frequenzumrichter 20-50 Hz.
Die Temperatur im Ventilatormotor wird durch Kaltleiter
überwacht. Die Kaltleiter müssen an ein Auslösesystem
angeschlossen werden, das den Ventilator bei zu hohen
Temperaturen dauerhaft vom Netz trennt.
Elektrischer Anschluss :
Anschluss im Klemmenkasten am Motor.
Sicherheitshinweise :
Der Ventilator darf nur betrieben werden, wenn der
Berührungsschutz für das Laufrad nach DIN EN ISO 13857
gewährleistet ist.
Technische Daten
Fördervolumen : 19.667 m3/h
Drehzahl : 970 1/min
Laufradtyp : radial
Drehzahlsteuerbar : +
Reversierbarkeit : -
Spannungsart : Drehstrom
Bemessungsspannung : 400 V
Netzfrequenz : 50 Hz
Nennleistung : 3.000 W
INenn : 6,2 A
Schutzart : IP 55
Wärmeklasse : F
Polumschaltbar : -
Einbauort : Dach
Einbaulage : senkrecht
Material Gehäuse : Aluminium / Stahlblech verzinkt
Material Laufrad : Stahlblech, verzinkt
Farbe : silber
Gewicht : 145 kg
Gewicht mit Verpackung : 157 kg
Baugröße : 800
Breite : 1.100 mm
Höhe : 950 mm
Tiefe : 1.100 mm
Breite mit Verpackung : 1.150 mm
Höhe mit Verpackung : 1.100 mm
Tiefe mit Verpackung : 1.150 mm
Fördermitteltemperatur bei IMax : 65  C bis 150  C
PTC DIN 44082 : M 100
Verpackungseinheit : 1 Stück
Sortiment : C
GTIN (EAN) : 4012799730194
Hersteller: MAICO
DRD HT 80/6 Radial-Dachventilator
Artikelnummer: 0073.0019
Menge: 1,000 Stck

**10.1093 DRD HT 4 Radial-Dachventilator Radial-Dachventilator für Hochtemperaturen, Nennleistung 0,2 kW/0,55 k**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Zweistufig, Drehstrom, Y/ - Schaltung.
Die Temperatur im Ventilatormotor wird durch Kaltleiter
überwacht. Die Kaltleiter müssen an ein Auslösesystem
angeschlossen werden, das den Ventilator bei zu hohen
Temperaturen dauerhaft vom Netz trennt.
Elektrischer Anschluss :
Anschluss im Klemmenkasten am Motor.
Sicherheitshinweise :
Der Ventilator darf nur betrieben werden, wenn der
Berührungsschutz für das Laufrad nach DIN EN ISO 13857
gewährleistet ist.
Technische Daten
Fördervolumen : 3.072 m3/h / 4.608 m3/h
Drehzahl : 970 1/min / 1.460 1/min
Laufradtyp : radial
Drehzahlsteuerbar : +
Reversierbarkeit : -
Spannungsart : Drehstrom
Bemessungsspannung : 400 V
Netzfrequenz : 50 Hz
Nennleistung : 200 W / 550 W
INenn : 0,76 A / 1,57 A
Schutzart : IP 55
Wärmeklasse : F
Polumschaltbar : +
Einbauort : Dach
Einbaulage : senkrecht
Material Gehäuse : Aluminium / Stahlblech verzinkt
Material Laufrad : Stahlblech, verzinkt
Farbe : silber
Gewicht : 35 kg
Gewicht mit Verpackung : 42 kg
Baugröße : 400
Breite : 815 mm
Höhe : 590 mm
Tiefe : 815 mm
Breite mit Verpackung : 1.020 mm
Höhe mit Verpackung : 715 mm
Tiefe mit Verpackung : 1.020 mm
Fördermitteltemperatur bei IMax : 65  C bis 150  C
PTC DIN 44082 : M 100
Verpackungseinheit : 1 Stück
Sortiment : C
GTIN (EAN) : 4012799730217
Hersteller: MAICO
DRD HT 40/6 2V Radial-Dachventilator
Artikelnummer: 0073.0021
Menge: 1,000 Stck

**10.1094 DRD HT 4 Radial-Dachventilator Radial-Dachventilator für Hochtemperaturen, Nennleistung 0,27 kW/0,75**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Zweistufig, Drehstrom, Y/ - Schaltung.
Die Temperatur im Ventilatormotor wird durch Kaltleiter
überwacht. Die Kaltleiter müssen an ein Auslösesystem
angeschlossen werden, das den Ventilator bei zu hohen
Temperaturen dauerhaft vom Netz trennt.
Elektrischer Anschluss :
Anschluss im Klemmenkasten am Motor.
Sicherheitshinweise :
Der Ventilator darf nur betrieben werden, wenn der
Berührungsschutz für das Laufrad nach DIN EN ISO 13857
gewährleistet ist.
Technische Daten
Fördervolumen : 3.400 m3/h / 5.000 m3/h
Drehzahl : 970 1/min / 1.460 1/min
Laufradtyp : radial
Drehzahlsteuerbar : +
Reversierbarkeit : -
Spannungsart : Drehstrom
Bemessungsspannung : 400 V
Netzfrequenz : 50 Hz
Nennleistung : 270 W / 750 W
INenn : 0,95 A / 2,05 A
Schutzart : IP 55
Wärmeklasse : F
Polumschaltbar : +
Einbauort : Dach
Einbaulage : senkrecht
Material Gehäuse : Aluminium / Stahlblech verzinkt
Material Laufrad : Stahlblech, verzinkt
Farbe : silber
Gewicht : 43 kg
Gewicht mit Verpackung : 50 kg
Baugröße : 450
Breite : 815 mm
Höhe : 590 mm
Tiefe : 815 mm
Breite mit Verpackung : 1.020 mm
Höhe mit Verpackung : 715 mm
Tiefe mit Verpackung : 1.020 mm
Fördermitteltemperatur bei IMax : 65  C bis 150  C
PTC DIN 44082 : M 100
Verpackungseinheit : 1 Stück
Sortiment : C
GTIN (EAN) : 4012799730224
Hersteller: MAICO
DRD HT 45/6 2V Radial-Dachventilator
Artikelnummer: 0073.0022
Menge: 1,000 Stck

**10.1095 DRD HT 5 Radial-Dachventilator Radial-Dachventilator für Hochtemperaturen, Nennleistung 0,45 kW/1,4 k**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Zweistufig, Drehstrom, Y/ - Schaltung.
Die Temperatur im Ventilatormotor wird durch Kaltleiter
überwacht. Die Kaltleiter müssen an ein Auslösesystem
angeschlossen werden, das den Ventilator bei zu hohen
Temperaturen dauerhaft vom Netz trennt.
Elektrischer Anschluss :
Anschluss im Klemmenkasten am Motor.
Sicherheitshinweise :
Der Ventilator darf nur betrieben werden, wenn der
Berührungsschutz für das Laufrad nach DIN EN ISO 13857
gewährleistet ist.
Technische Daten
Fördervolumen : 4.796 m3/h / 7.194 m3/h
Drehzahl : 970 1/min / 1.460 1/min
Laufradtyp : radial
Drehzahlsteuerbar : +
Reversierbarkeit : -
Spannungsart : Drehstrom
Bemessungsspannung : 400 V
Netzfrequenz : 50 Hz
Nennleistung : 450 W / 1.400 W
INenn : 1,43 A / 3,4 A
Schutzart : IP 55
Wärmeklasse : F
Polumschaltbar : +
Einbauort : Dach
Einbaulage : senkrecht
Material Gehäuse : Aluminium / Stahlblech verzinkt
Material Laufrad : Stahlblech, verzinkt
Farbe : silber
Gewicht : 60 kg
Gewicht mit Verpackung : 67,5 kg
Baugröße : 500
Breite : 965 mm
Höhe : 670 mm
Tiefe : 965 mm
Breite mit Verpackung : 1.020 mm
Höhe mit Verpackung : 755 mm
Tiefe mit Verpackung : 1.020 mm
Fördermitteltemperatur bei IMax : 65  C bis 150  C
PTC DIN 44082 : M 100
Verpackungseinheit : 1 Stück
Sortiment : C
GTIN (EAN) : 4012799730231
Hersteller: MAICO
DRD HT 50/6 2V Radial-Dachventilator
Artikelnummer: 0073.0023
Menge: 1,000 Stck

**10.1096 DRD HT 5 Radial-Dachventilator Radial-Dachventilator für Hochtemperaturen, Nennleistung 0,25 kW/0,65**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Zweistufig, Drehstrom, Y/ - Schaltung.
Die Temperatur im Ventilatormotor wird durch Kaltleiter
überwacht. Die Kaltleiter müssen an ein Auslösesystem
angeschlossen werden, das den Ventilator bei zu hohen
Temperaturen dauerhaft vom Netz trennt.
Elektrischer Anschluss :
Anschluss im Klemmenkasten am Motor.
Sicherheitshinweise :
Der Ventilator darf nur betrieben werden, wenn der
Berührungsschutz für das Laufrad nach DIN EN ISO 13857
gewährleistet ist.
Technische Daten
Fördervolumen : 4.689 m3/h / 6.252 m3/h
Drehzahl : 720 1/min / 970 1/min
Laufradtyp : radial
Drehzahlsteuerbar : +
Reversierbarkeit : -
Spannungsart : Drehstrom
Bemessungsspannung : 400 V
Netzfrequenz : 50 Hz
Nennleistung : 250 W / 650 W
INenn : 1,22 A / 2,24 A
Schutzart : IP 55
Wärmeklasse : F
Polumschaltbar : +
Einbauort : Dach
Einbaulage : senkrecht
Material Gehäuse : Aluminium / Stahlblech verzinkt
Material Laufrad : Stahlblech, verzinkt
Farbe : silber
Gewicht : 63 kg
Gewicht mit Verpackung : 70,5 kg
Baugröße : 560
Breite : 965 mm
Höhe : 670 mm
Tiefe : 965 mm
Breite mit Verpackung : 1.020 mm
Höhe mit Verpackung : 755 mm
Tiefe mit Verpackung : 1.020 mm
Fördermitteltemperatur bei IMax : 65  C bis 150  C
PTC DIN 44082 : M 100
Verpackungseinheit : 1 Stück
Sortiment : C
GTIN (EAN) : 4012799730248
Hersteller: MAICO
DRD HT 56/8 2V Radial-Dachventilator
Artikelnummer: 0073.0024
Menge: 1,000 Stck

**10.1097 DRD HT 6 Radial-Dachventilator Radial-Dachventilator für Hochtemperaturen, Nennleistung 0,55 kW/1,3 k**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Zweistufig, Drehstrom, Y/ - Schaltung.
Die Temperatur im Ventilatormotor wird durch Kaltleiter
überwacht. Die Kaltleiter müssen an ein Auslösesystem
angeschlossen werden, das den Ventilator bei zu hohen
Temperaturen dauerhaft vom Netz trennt.
Elektrischer Anschluss :
Anschluss im Klemmenkasten am Motor.
Sicherheitshinweise :
Der Ventilator darf nur betrieben werden, wenn der
Berührungsschutz für das Laufrad nach DIN EN ISO 13857
gewährleistet ist.
Technische Daten
Fördervolumen : 7.469 m3/h / 9.958 m3/h
Drehzahl : 720 1/min / 970 1/min
Laufradtyp : radial
Drehzahlsteuerbar : +
Reversierbarkeit : -
Spannungsart : Drehstrom
Bemessungsspannung : 400 V
Netzfrequenz : 50 Hz
Nennleistung : 550 W / 1.300 W
INenn : 2,23 A / 4,07 A
Schutzart : IP 55
Wärmeklasse : F
Polumschaltbar : +
Einbauort : Dach
Einbaulage : senkrecht
Material Gehäuse : Aluminium / Stahlblech verzinkt
Material Laufrad : Stahlblech, verzinkt
Farbe : silber
Gewicht : 80 kg
Gewicht mit Verpackung : 91 kg
Baugröße : 630
Breite : 815 mm
Höhe : 810 mm
Tiefe : 1.100 mm
Breite mit Verpackung : 1.150 mm
Höhe mit Verpackung : 965 mm
Tiefe mit Verpackung : 1.150 mm
Fördermitteltemperatur bei IMax : 65  C bis 150  C
PTC DIN 44082 : M 100
Verpackungseinheit : 1 Stück
Sortiment : C
GTIN (EAN) : 4012799730255
Hersteller: MAICO
DRD HT 63/8 2V Radial-Dachventilator
Artikelnummer: 0073.0025
Menge: 1,000 Stck

**10.1098 DRD HT 7 Radial-Dachventilator Radial-Dachventilator für Hochtemperaturen, Nennleistung 0,9 kW/2,2 kW**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Zweistufig, Drehstrom, Y/ - Schaltung.
Die Temperatur im Ventilatormotor wird durch Kaltleiter
überwacht. Die Kaltleiter müssen an ein Auslösesystem
angeschlossen werden, das den Ventilator bei zu hohen
Temperaturen dauerhaft vom Netz trennt.
Elektrischer Anschluss :
Anschluss im Klemmenkasten am Motor.
Sicherheitshinweise :
Der Ventilator darf nur betrieben werden, wenn der
Berührungsschutz für das Laufrad nach DIN EN ISO 13857
gewährleistet ist.
Technische Daten
Fördervolumen : 9.791 m3/h / 13.055 m3/h
Drehzahl : 720 1/min / 970 1/min
Laufradtyp : radial
Drehzahlsteuerbar : +
Reversierbarkeit : -
Spannungsart : Drehstrom
Bemessungsspannung : 400 V
Netzfrequenz : 50 Hz
Nennleistung : 900 W / 2.200 W
INenn : 3,32 A / 6 A
Schutzart : IP 55
Wärmeklasse : F
Polumschaltbar : +
Einbauort : Dach
Einbaulage : senkrecht
Material Gehäuse : Aluminium / Stahlblech verzinkt
Material Laufrad : Stahlblech, verzinkt
Farbe : silber
Gewicht : 125 kg
Gewicht mit Verpackung : 136 kg
Baugröße : 750
Breite : 815 mm
Höhe : 850 mm
Tiefe : 1.100 mm
Breite mit Verpackung : 1.150 mm
Höhe mit Verpackung : 965 mm
Tiefe mit Verpackung : 1.150 mm
Fördermitteltemperatur bei IMax : 65  C bis 150  C
PTC DIN 44082 : M 100
Verpackungseinheit : 1 Stück
Sortiment : C
GTIN (EAN) : 4012799730262
Hersteller: MAICO
DRD HT 75/8 2V Radial-Dachventilator
Artikelnummer: 0073.0026
Menge: 1,000 Stck

**10.1099 DRD HT 8 Radial-Dachventilator Radial-Dachventilator für Hochtemperaturen, Nennleistung 2,6 kW/3,7 kW**
Merkmale :
Hochtemperatur-Radial-Dachventilator für die direkte
oder kanalisierte Entlüftung von Gewerbe- und
Industriegebäude.
Horizontal ausblasend.
Hoher Wirkungsgrad.
Geringer Geräuschpegel.
Gehäuse aus verzinktem Stahlblech.
Wetterschutzhaube aus Aluminium mit Öffnungen für die
Motorkühlung.
Einfache Installation.
Der Motor befindet sich außerhalb des Luftstroms.
Geeignet für den Hoch-Temperaturbereich von +65  C bis
+150  C.
Nicht für fetthaltige Luft geeignet.
Radiallaufräder mit rückwärtsgekrümmten Schaufeln aus
verzinktem Stahlblech.
Radiallaufräder sind statisch und dynamisch
ausgewuchtet.
Motor :
Asynchroner Drehstrommotor.
Schutzart IP 55.
IE3 Motor.
Zweistufig, Drehstrom, Y/ - Schaltung.
Die Temperatur im Ventilatormotor wird durch Kaltleiter
überwacht. Die Kaltleiter müssen an ein Auslösesystem
angeschlossen werden, das den Ventilator bei zu hohen
Temperaturen dauerhaft vom Netz trennt.
Elektrischer Anschluss :
Anschluss im Klemmenkasten am Motor.
Sicherheitshinweise :
Der Ventilator darf nur betrieben werden, wenn der
Berührungsschutz für das Laufrad nach DIN EN ISO 13857
gewährleistet ist.
Technische Daten
Fördervolumen : 15.000 m3/h / 20.000 m3/h
Drehzahl : 720 1/min / 970 1/min
Laufradtyp : radial
Drehzahlsteuerbar : +
Reversierbarkeit : -
Spannungsart : Drehstrom
Bemessungsspannung : 400 V
Netzfrequenz : 50 Hz
Nennleistung : 2.600 W / 3.700 W
INenn : 8,43 A / 9,32 A
Schutzart : IP 55
Wärmeklasse : F
Polumschaltbar : +
Einbauort : Dach
Einbaulage : senkrecht
Material Gehäuse : Aluminium / Stahlblech verzinkt
Material Laufrad : Stahlblech, verzinkt
Farbe : silber
Gewicht : 145 kg
Gewicht mit Verpackung : 157 kg
Baugröße : 800
Breite : 815 mm
Höhe : 950 mm
Tiefe : 1.100 mm
Breite mit Verpackung : 1.150 mm
Höhe mit Verpackung : 1.100 mm
Tiefe mit Verpackung : 1.150 mm
Fördermitteltemperatur bei IMax : 65  C bis 150  C
PTC DIN 44082 : M 100
Verpackungseinheit : 1 Stück
Sortiment : C
GTIN (EAN) : 4012799730279
Hersteller: MAICO
DRD HT 80/8 2V Radial-Dachventilator
Artikelnummer: 0073.0027
Menge: 1,000 Stck

**10.1100 EHD 10 Radial-Dachventilator Mini-Dachventilator für den privaten oder gewerblichen Einsatz, DN 100**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD /2 EC auf das Dach kein Kran oder Lastenaufzug
benötigt.
Elektrischer Anschluss:
Anschluss an Klemmleiste im Gehäuse.
Sicherheitshinweise:
Bei freier Ansaugung darf der Ventilator nur in Betrieb
genommen werden, wenn der Berührungsschutz des
Laufrades gemäß DIN EN ISO 13857 gewährleistet ist.
Technische Daten
Fördervolumen : 300 m3/h
Laufradtyp : radial
Drehzahlsteuerbar : +
Reversierbarkeit : -
SEC average : -26 kWh/(m2*a)
Energieeffizienzklasse : C
Spannungsart : Wechselstrom
Bemessungsspannung : 230 V
Netzfrequenz : 50 Hz
Nennleistung : 50 W
IMax : 0,22 A
Schutzart : IP X5
Polumschaltbar : -
Netzzuleitung : 3 x 1,5 mm2
Einbauort : Dach
Einbaulage : senkrecht
Material : Stahlblech, verzinkt
Gewicht : 4,5 kg
Gewicht mit Verpackung : 5,15 kg
Nennweite : 100 mm
Breite : 333 mm
Höhe : 333 mm
Tiefe : 261 mm
Breite mit Verpackung : 385 mm
Höhe mit Verpackung : 385 mm
Tiefe mit Verpackung : 300 mm
Fördermitteltemperatur bei IMax : -20  C bis 70  C
Schalldruckpegel : 52 dB(A) (Abstand 3 m,
Freifeldbedingungen)
Verpackungseinheit : 1 Stück
Sortiment : C
GTIN (EAN) : 4012799873006
Hersteller: MAICO
EHD 10 Radial-Dachventilator
Artikelnummer: 0087.0300
Menge: 1,000 Stck

**10.1101 EHD 12 Radial-Dachventilator Mini-Dachventilator für den privaten oder gewerblichen Einsatz, DN 125**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD /2 EC auf das Dach kein Kran oder Lastenaufzug
benötigt.
Elektrischer Anschluss:
Anschluss an Klemmleiste im Gehäuse.
Sicherheitshinweise:
Bei freier Ansaugung darf der Ventilator nur in Betrieb
genommen werden, wenn der Berührungsschutz des
Laufrades gemäß DIN EN ISO 13857 gewährleistet ist.
Technische Daten
Fördervolumen : 325 m3/h
Laufradtyp : radial
Drehzahlsteuerbar : +
Reversierbarkeit : -
SEC average : -26 kWh/(m2*a)
Energieeffizienzklasse : C
Spannungsart : Wechselstrom
Bemessungsspannung : 230 V
Netzfrequenz : 50 Hz
Nennleistung : 49 W
IMax : 0,22 A
Schutzart : IP X5
Polumschaltbar : -
Netzzuleitung : 3 x 1,5 mm2
Einbauort : Dach
Einbaulage : senkrecht
Material : Stahlblech, verzinkt
Gewicht : 4,4 kg
Gewicht mit Verpackung : 5,03 kg
Nennweite : 125 mm
Breite : 333 mm
Höhe : 333 mm
Tiefe : 261 mm
Breite mit Verpackung : 385 mm
Höhe mit Verpackung : 385 mm
Tiefe mit Verpackung : 300 mm
Fördermitteltemperatur bei IMax : -20  C bis 70  C
Schalldruckpegel : 52 dB(A) (Abstand 3 m,
Freifeldbedingungen)
Verpackungseinheit : 1 Stück
Sortiment : C
GTIN (EAN) : 4012799873013
Hersteller: MAICO
EHD 12 Radial-Dachventilator
Artikelnummer: 0087.0301
Menge: 1,000 Stck

**10.1102 EHD 15 Radial-Dachventilator Mini-Dachventilator für den privaten oder gewerblichen Einsatz, DN 150**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD /2 EC auf das Dach kein Kran oder Lastenaufzug
benötigt.
Elektrischer Anschluss:
Anschluss an Klemmleiste im Gehäuse.
Sicherheitshinweise:
Bei freier Ansaugung darf der Ventilator nur in Betrieb
genommen werden, wenn der Berührungsschutz des
Laufrades gemäß DIN EN ISO 13857 gewährleistet ist.
Technische Daten
Fördervolumen : 550 m3/h
Laufradtyp : radial
Drehzahlsteuerbar : +
Reversierbarkeit : -
SEC average : -26 kWh/(m2*a)
Energieeffizienzklasse : C
Spannungsart : Wechselstrom
Bemessungsspannung : 230 V
Netzfrequenz : 50 Hz
Nennleistung : 82 W
IMax : 0,36 A
Schutzart : IP X5
Polumschaltbar : -
Netzzuleitung : 3 x 1,5 mm2
Einbauort : Dach
Einbaulage : senkrecht
Material : Stahlblech, verzinkt
Gewicht : 6,7 kg
Gewicht mit Verpackung : 7,51 kg
Nennweite : 150 mm
Breite : 405 mm
Höhe : 405 mm
Tiefe : 302 mm
Breite mit Verpackung : 435 mm
Höhe mit Verpackung : 415 mm
Tiefe mit Verpackung : 340 mm
Fördermitteltemperatur bei IMax : -20  C bis 60  C
Schalldruckpegel : 52 dB(A) (Abstand 3 m,
Freifeldbedingungen)
Verpackungseinheit : 1 Stück
Sortiment : C
GTIN (EAN) : 4012799873020
Hersteller: MAICO
EHD 15 Radial-Dachventilator
Artikelnummer: 0087.0302
Menge: 1,000 Stck

**10.1103 EHD 16 Radial-Dachventilator Mini-Dachventilator für den privaten oder gewerblichen Einsatz, DN 160**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD /2 EC auf das Dach kein Kran oder Lastenaufzug
benötigt.
Elektrischer Anschluss:
Anschluss an Klemmleiste im Gehäuse.
Sicherheitshinweise:
Bei freier Ansaugung darf der Ventilator nur in Betrieb
genommen werden, wenn der Berührungsschutz des
Laufrades gemäß DIN EN ISO 13857 gewährleistet ist.
Technische Daten
Fördervolumen : 700 m3/h
Laufradtyp : radial
Drehzahlsteuerbar : +
Reversierbarkeit : -
SEC average : -26 kWh/(m2*a)
Energieeffizienzklasse : C
Spannungsart : Wechselstrom
Bemessungsspannung : 230 V
Netzfrequenz : 50 Hz
Nennleistung : 102 W
IMax : 0,45 A
Schutzart : IP X5
Polumschaltbar : -
Netzzuleitung : 3 x 1,5 mm2
Einbauort : Dach
Einbaulage : senkrecht
Material : Stahlblech, verzinkt
Gewicht : 7,1 kg
Gewicht mit Verpackung : 7,88 kg
Nennweite : 160 mm
Breite : 405 mm
Höhe : 405 mm
Tiefe : 302 mm
Breite mit Verpackung : 435 mm
Höhe mit Verpackung : 415 mm
Tiefe mit Verpackung : 340 mm
Fördermitteltemperatur bei IMax : -20  C bis 70  C
Schalldruckpegel : 54 dB(A) (Abstand 3 m,
Freifeldbedingungen)
Verpackungseinheit : 1 Stück
Sortiment : C
GTIN (EAN) : 4012799873037
Hersteller: MAICO
EHD 16 Radial-Dachventilator
Artikelnummer: 0087.0303
Menge: 1,000 Stck

**10.1104 EHD 20 Radial-Dachventilator Mini-Dachventilator für den privaten oder gewerblichen Einsatz, DN 200**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD /2 EC auf das Dach kein Kran oder Lastenaufzug
benötigt.
Elektrischer Anschluss:
Anschluss an Klemmleiste im Gehäuse.
Sicherheitshinweise:
Bei freier Ansaugung darf der Ventilator nur in Betrieb
genommen werden, wenn der Berührungsschutz des
Laufrades gemäß DIN EN ISO 13857 gewährleistet ist.
Technische Daten
Fördervolumen : 755 m3/h
Laufradtyp : radial
Drehzahlsteuerbar : +
Reversierbarkeit : -
SEC average : -26 kWh/(m2*a)
Energieeffizienzklasse : C
Spannungsart : Wechselstrom
Bemessungsspannung : 230 V
Netzfrequenz : 50 Hz
Nennleistung : 107 W
IMax : 0,47 A
Schutzart : IP X5
Polumschaltbar : -
Netzzuleitung : 3 x 1,5 mm2
Einbauort : Dach
Einbaulage : senkrecht
Material : Stahlblech, verzinkt
Gewicht : 7,7 kg
Gewicht mit Verpackung : 8,51 kg
Nennweite : 200 mm
Breite : 405 mm
Höhe : 405 mm
Tiefe : 302 mm
Breite mit Verpackung : 435 mm
Höhe mit Verpackung : 415 mm
Tiefe mit Verpackung : 340 mm
Fördermitteltemperatur bei IMax : -20  C bis 50  C
Schalldruckpegel : 55 dB(A) (Abstand 3 m,
Freifeldbedingungen)
Verpackungseinheit : 1 Stück
Sortiment : C
GTIN (EAN) : 4012799873044
Hersteller: MAICO
EHD 20 Radial-Dachventilator
Artikelnummer: 0087.0304
Menge: 1,000 Stck

**10.1105 EHD 25 Radial-Dachventilator Mini-Dachventilator für den privaten oder gewerblichen Einsatz, DN 250**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD /2 EC auf das Dach kein Kran oder Lastenaufzug
benötigt.
Elektrischer Anschluss:
Anschluss an Klemmleiste im Gehäuse.
Sicherheitshinweise:
Bei freier Ansaugung darf der Ventilator nur in Betrieb
genommen werden, wenn der Berührungsschutz des
Laufrades gemäß DIN EN ISO 13857 gewährleistet ist.
Technische Daten
Fördervolumen : 825 m3/h
Laufradtyp : radial
Drehzahlsteuerbar : +
Reversierbarkeit : -
SEC average : -26 kWh/(m2*a)
Energieeffizienzklasse : C
Spannungsart : Wechselstrom
Bemessungsspannung : 230 V
Netzfrequenz : 50 Hz
Nennleistung : 148 W
IMax : 0,65 A
Schutzart : IP X5
Polumschaltbar : -
Netzzuleitung : 3 x 1,5 mm2
Einbauort : Dach
Einbaulage : senkrecht
Material : Stahlblech, verzinkt
Gewicht : 8 kg
Gewicht mit Verpackung : 8,78 kg
Nennweite : 250 mm
Breite : 405 mm
Höhe : 405 mm
Tiefe : 302 mm
Breite mit Verpackung : 435 mm
Höhe mit Verpackung : 415 mm
Tiefe mit Verpackung : 340 mm
Fördermitteltemperatur bei IMax : -20  C bis 50  C
Schalldruckpegel : 55 dB(A) (Abstand 3 m,
Freifeldbedingungen)
Verpackungseinheit : 1 Stück
Sortiment : C
GTIN (EAN) : 4012799873051
Hersteller: MAICO
EHD 25 Radial-Dachventilator
Artikelnummer: 0087.0305
Menge: 1,000 Stck

**10.1106 EHD 31 Radial-Dachventilator Mini-Dachventilator für den privaten oder gewerblichen Einsatz, DN 315**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD /2 EC auf das Dach kein Kran oder Lastenaufzug
benötigt.
Elektrischer Anschluss:
Anschluss an Klemmleiste im Gehäuse.
Sicherheitshinweise:
Bei freier Ansaugung darf der Ventilator nur in Betrieb
genommen werden, wenn der Berührungsschutz des
Laufrades gemäß DIN EN ISO 13857 gewährleistet ist.
Technische Daten
Fördervolumen : 1.160 m3/h
Laufradtyp : radial
Drehzahlsteuerbar : +
Reversierbarkeit : -
SEC average : -24 kWh/(m2*a)
Energieeffizienzklasse : C
Spannungsart : Wechselstrom
Bemessungsspannung : 230 V
Netzfrequenz : 50 Hz
Nennleistung : 247 W
IMax : 1,1 A
Schutzart : IP X5
Polumschaltbar : -
Netzzuleitung : 3 x 1,5 mm2
Einbauort : Dach
Einbaulage : senkrecht
Material : Stahlblech, verzinkt
Gewicht : 9,8 kg
Gewicht mit Verpackung : 11,4 kg
Nennweite : 315 mm
Breite : 484 mm
Höhe : 484 mm
Tiefe : 358 mm
Breite mit Verpackung : 555 mm
Höhe mit Verpackung : 575 mm
Tiefe mit Verpackung : 415 mm
Fördermitteltemperatur bei IMax : -20  C bis 60  C
Schalldruckpegel : 55 dB(A) (Abstand 3 m,
Freifeldbedingungen)
Verpackungseinheit : 1 Stück
Sortiment : C
GTIN (EAN) : 4012799873068
Hersteller: MAICO
EHD 31 Radial-Dachventilator
Artikelnummer: 0087.0306
Menge: 1,000 Stck

**10.1107 EHD 10 E Radial-Dachventilator Mini-Dachventilator für den privaten oder gewerblichen Einsatz, DN 100**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 395 m3/h
Drehzahl : 3.395 1/min
Laufradtyp : radial
Drehzahlsteuerbar : +
Reversierbarkeit : -
Spannungsart : Wechselstrom
Bemessungsspannung : 230 V
Netzfrequenz : 50 Hz / 60 Hz
Nennleistung : 78 W
IMax : 0,7 A
Schutzart : IP X5
Wärmeklasse : F
Polumschaltbar : -
Netzzuleitung : 3 x 1,5 mm2
Einbauort : Dach
Einbaulage : senkrecht
Material : Stahlblech, verzinkt
Farbe : silber
Gewicht : 4,5 kg
Gewicht mit Verpackung : 5,1 kg
Nennweite : 100 mm
Breite : 333 mm
Höhe : 261 mm
Tiefe : 333 mm
Breite mit Verpackung : 385 mm
Höhe mit Verpackung : 300 mm
Tiefe mit Verpackung : 385 mm
Fördermitteltemperatur bei IMax : -20  C bis 60  C
Schalldruckpegel : 56 dB(A) (Abstand 3 m,
Freifeldbedingungen)
Verpackungseinheit : 1 Stück
Sortiment : E
GTIN (EAN) : 4012799735595
Hersteller: MAICO
EHD 10 EC Radial-Dachventilator
Artikelnummer: 0073.0559
Menge: 1,000 Stck

**10.1108 EHD 12 E Radial-Dachventilator Mini-Dachventilator für den privaten oder gewerblichen Einsatz, DN 125**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 431 m3/h
Drehzahl : 3.395 1/min
Laufradtyp : radial
Drehzahlsteuerbar : +
Reversierbarkeit : -
Spannungsart : Wechselstrom
Bemessungsspannung : 230 V
Netzfrequenz : 50 Hz / 60 Hz
Nennleistung : 75 W
IMax : 0,7 A
Schutzart : IP X5
Wärmeklasse : F
Polumschaltbar : -
Netzzuleitung : 3 x 1,5 mm2
Einbauort : Dach
Einbaulage : senkrecht
Material : Stahlblech, verzinkt
Farbe : silber
Gewicht : 4,4 kg
Gewicht mit Verpackung : 5 kg
Nennweite : 125 mm
Breite : 333 mm
Höhe : 261 mm
Tiefe : 333 mm
Breite mit Verpackung : 385 mm
Höhe mit Verpackung : 300 mm
Tiefe mit Verpackung : 385 mm
Fördermitteltemperatur bei IMax : -20  C bis 60  C
Schalldruckpegel : 56 dB(A) (Abstand 3 m,
Freifeldbedingungen)
Verpackungseinheit : 1 Stück
Sortiment : E
GTIN (EAN) : 4012799735601
Hersteller: MAICO
EHD 12 EC Radial-Dachventilator
Artikelnummer: 0073.0560
Menge: 1,000 Stck

**10.1109 EHD 15 E Radial-Dachventilator Mini-Dachventilator für den privaten oder gewerblichen Einsatz, DN 150**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 608 m3/h
Drehzahl : 3.395 1/min
Laufradtyp : radial
Drehzahlsteuerbar : +
Reversierbarkeit : -
Spannungsart : Wechselstrom
Bemessungsspannung : 230 V
Netzfrequenz : 50 Hz / 60 Hz
Nennleistung : 78 W
IMax : 0,7 A
Schutzart : IP X5
Wärmeklasse : F
Polumschaltbar : -
Netzzuleitung : 3 x 1,5 mm2
Einbauort : Dach
Einbaulage : senkrecht
Material : Stahlblech, verzinkt
Farbe : silber
Gewicht : 6,6 kg
Gewicht mit Verpackung : 7,4 kg
Nennweite : 150 mm
Breite : 405 mm
Höhe : 405 mm
Tiefe : 302 mm
Breite mit Verpackung : 435 mm
Höhe mit Verpackung : 415 mm
Tiefe mit Verpackung : 340 mm
Fördermitteltemperatur bei IMax : -20  C bis 60  C
Schalldruckpegel : 53 dB(A) (Abstand 3 m,
Freifeldbedingungen)
Verpackungseinheit : 1 Stück
Sortiment : E
GTIN (EAN) : 4012799735618
Hersteller: MAICO
EHD 15 EC Radial-Dachventilator
Artikelnummer: 0073.0561
Menge: 1,000 Stck

**10.1110 EHD 16 E Radial-Dachventilator Mini-Dachventilator für den privaten oder gewerblichen Einsatz, DN 160**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 682 m3/h
Drehzahl : 3.395 1/min
Laufradtyp : radial
Drehzahlsteuerbar : +
Reversierbarkeit : -
Spannungsart : Wechselstrom
Bemessungsspannung : 230 V
Netzfrequenz : 50 Hz / 60 Hz
Nennleistung : 85 W
IMax : 0,77 A
Schutzart : IP X5
Wärmeklasse : F
Polumschaltbar : -
Netzzuleitung : 3 x 1,5 mm2
Einbauort : Dach
Einbaulage : senkrecht
Material : Stahlblech, verzinkt
Farbe : silber
Gewicht : 6,6 kg
Gewicht mit Verpackung : 7,4 kg
Nennweite : 160 mm
Breite : 405 mm
Höhe : 405 mm
Tiefe : 302 mm
Breite mit Verpackung : 435 mm
Höhe mit Verpackung : 415 mm
Tiefe mit Verpackung : 340 mm
Fördermitteltemperatur bei IMax : -20  C bis 60  C
Schalldruckpegel : 52 dB(A) (Abstand 3 m,
Freifeldbedingungen)
Verpackungseinheit : 1 Stück
Sortiment : E
GTIN (EAN) : 4012799735625
Hersteller: MAICO
EHD 16 EC Radial-Dachventilator
Artikelnummer: 0073.0562
Menge: 1,000 Stck

**10.1111 EHD 20 E Radial-Dachventilator Mini-Dachventilator für den privaten oder gewerblichen Einsatz, DN 200**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 745 m3/h
Drehzahl : 3.395 1/min
Laufradtyp : radial
Drehzahlsteuerbar : +
Reversierbarkeit : -
Spannungsart : Wechselstrom
Bemessungsspannung : 230 V
Netzfrequenz : 50 Hz / 60 Hz
Nennleistung : 85 W
IMax : 0,77 A
Schutzart : IP X5
Wärmeklasse : F
Polumschaltbar : -
Netzzuleitung : 3 x 1,5 mm2
Einbauort : Dach
Einbaulage : senkrecht
Material : Stahlblech, verzinkt
Farbe : silber
Gewicht : 6,6 kg
Gewicht mit Verpackung : 7,4 kg
Nennweite : 200 mm
Breite : 405 mm
Höhe : 405 mm
Tiefe : 302 mm
Breite mit Verpackung : 435 mm
Höhe mit Verpackung : 415 mm
Tiefe mit Verpackung : 340 mm
Fördermitteltemperatur bei IMax : -20  C bis 60  C
Schalldruckpegel : 48 dB(A) (Abstand 3 m,
Freifeldbedingungen)
Verpackungseinheit : 1 Stück
Sortiment : E
GTIN (EAN) : 4012799735632
Hersteller: MAICO
EHD 20 EC Radial-Dachventilator
Artikelnummer: 0073.0563
Menge: 1,000 Stck

**10.1112 EHD 25 E Radial-Dachventilator Mini-Dachventilator für den privaten oder gewerblichen Einsatz, DN 250**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 725 m3/h
Drehzahl : 3.395 1/min
Laufradtyp : radial
Drehzahlsteuerbar : +
Reversierbarkeit : -
Spannungsart : Wechselstrom
Bemessungsspannung : 230 V
Netzfrequenz : 50 Hz / 60 Hz
Nennleistung : 85 W
IMax : 0,77 A
Schutzart : IP X5
Wärmeklasse : F
Polumschaltbar : -
Netzzuleitung : 3 x 1,5 mm2
Einbauort : Dach
Einbaulage : senkrecht
Material : Stahlblech, verzinkt
Farbe : silber
Gewicht : 6,4 kg
Gewicht mit Verpackung : 7,2 kg
Nennweite : 250 mm
Breite : 405 mm
Höhe : 405 mm
Tiefe : 302 mm
Breite mit Verpackung : 435 mm
Höhe mit Verpackung : 415 mm
Tiefe mit Verpackung : 340 mm
Fördermitteltemperatur bei IMax : -20  C bis 60  C
Schalldruckpegel : 49 dB(A) (Abstand 3 m,
Freifeldbedingungen)
Verpackungseinheit : 1 Stück
Sortiment : E
GTIN (EAN) : 4012799735649
Hersteller: MAICO
EHD 25 EC Radial-Dachventilator
Artikelnummer: 0073.0564
Menge: 1,000 Stck

**10.1113 EHD 31 E Radial-Dachventilator Mini-Dachventilator für den privaten oder gewerblichen Einsatz, DN 315**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 1.184 m3/h
Drehzahl : 3.395 1/min
Laufradtyp : radial
Drehzahlsteuerbar : +
Reversierbarkeit : -
Spannungsart : Wechselstrom
Bemessungsspannung : 230 V
Netzfrequenz : 50 Hz / 60 Hz
Nennleistung : 175 W
IMax : 1,5 A
Schutzart : IP X5
Wärmeklasse : F
Polumschaltbar : -
Netzzuleitung : 3 x 1,5 mm2
Einbauort : Dach
Einbaulage : senkrecht
Material : Stahlblech, verzinkt
Farbe : silber
Gewicht : 10 kg
Gewicht mit Verpackung : 9,3 kg
Nennweite : 315 mm
Breite : 484 mm
Höhe : 484 mm
Tiefe : 358 mm
Breite mit Verpackung : 555 mm
Höhe mit Verpackung : 575 mm
Tiefe mit Verpackung : 415 mm
Fördermitteltemperatur bei IMax : -20  C bis 60  C
Schalldruckpegel : 53 dB(A) (Abstand 3 m,
Freifeldbedingungen)
Verpackungseinheit : 1 Stück
Sortiment : E
GTIN (EAN) : 4012799735656
Hersteller: MAICO
EHD 31 EC Radial-Dachventilator
Artikelnummer: 0073.0565
Menge: 1,000 Stck

**10.1114 EHD 10/2 Radial-Dachventilator Mini-Dachventilator für den privaten oder gewerblichen Einsatz, DN 100**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 392 m3/h
Drehzahl : 3.395 1/min
Laufradtyp : radial
Drehzahlsteuerbar : +
Reversierbarkeit : -
Spannungsart : Wechselstrom
Bemessungsspannung : 230 V
Netzfrequenz : 50 Hz / 60 Hz
Nennleistung : 121 W
IMax : 0,7 A
Schutzart : IP X5
Wärmeklasse : F
Polumschaltbar : -
Netzzuleitung : 3 x 1,5 mm2
Einbauort : Dach
Einbaulage : senkrecht
Material : Stahlblech, verzinkt
Farbe : silber
Gewicht : 4,8 kg
Gewicht mit Verpackung : 5,4 kg
Nennweite : 100 mm
Breite : 333 mm
Höhe : 261 mm
Tiefe : 333 mm
Breite mit Verpackung : 385 mm
Höhe mit Verpackung : 300 mm
Tiefe mit Verpackung : 385 mm
Fördermitteltemperatur bei IMax : -20  C bis 60  C
Schalldruckpegel : 56 dB(A) (Abstand 3 m,
Freifeldbedingungen)
Verpackungseinheit : 1 Stück
Sortiment : E
GTIN (EAN) : 4012799735892
Hersteller: MAICO
EHD 10/2 EC Radial-Dachventilator
Artikelnummer: 0073.0589
Menge: 1,000 Stck

**10.1115 EHD 12/2 Radial-Dachventilator Mini-Dachventilator für den privaten oder gewerblichen Einsatz, DN 125**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 512 m3/h
Drehzahl : 3.395 1/min
Laufradtyp : radial
Drehzahlsteuerbar : +
Reversierbarkeit : -
Spannungsart : Wechselstrom
Bemessungsspannung : 230 V
Netzfrequenz : 50 Hz / 60 Hz
Nennleistung : 122 W
IMax : 0,7 A
Schutzart : IP X5
Wärmeklasse : F
Polumschaltbar : -
Netzzuleitung : 3 x 1,5 mm2
Einbauort : Dach
Einbaulage : senkrecht
Material : Stahlblech, verzinkt
Farbe : silber
Gewicht : 4,8 kg
Gewicht mit Verpackung : 5,3 kg
Nennweite : 125 mm
Breite : 333 mm
Höhe : 261 mm
Tiefe : 333 mm
Breite mit Verpackung : 385 mm
Höhe mit Verpackung : 300 mm
Tiefe mit Verpackung : 385 mm
Fördermitteltemperatur bei IMax : -20  C bis 60  C
Schalldruckpegel : 56 dB(A) (Abstand 3 m,
Freifeldbedingungen)
Verpackungseinheit : 1 Stück
Sortiment : E
GTIN (EAN) : 4012799735908
Hersteller: MAICO
EHD 12/2 EC Radial-Dachventilator
Artikelnummer: 0073.0590
Menge: 1,000 Stck

**10.1116 EHD 15/2 Radial-Dachventilator Mini-Dachventilator für den privaten oder gewerblichen Einsatz, DN 150**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 773 m3/h
Drehzahl : 3.395 1/min
Laufradtyp : radial
Drehzahlsteuerbar : +
Reversierbarkeit : -
Spannungsart : Wechselstrom
Bemessungsspannung : 230 V
Netzfrequenz : 50 Hz / 60 Hz
Nennleistung : 163 W
IMax : 0,7 A
Schutzart : IP X5
Wärmeklasse : F
Polumschaltbar : -
Netzzuleitung : 3 x 1,5 mm2
Einbauort : Dach
Einbaulage : senkrecht
Material : Stahlblech, verzinkt
Farbe : silber
Gewicht : 7,8 kg
Gewicht mit Verpackung : 7,7 kg
Nennweite : 150 mm
Breite : 405 mm
Höhe : 405 mm
Tiefe : 302 mm
Breite mit Verpackung : 435 mm
Höhe mit Verpackung : 415 mm
Tiefe mit Verpackung : 340 mm
Fördermitteltemperatur bei IMax : -20  C bis 60  C
Schalldruckpegel : 53 dB(A) (Abstand 3 m,
Freifeldbedingungen)
Verpackungseinheit : 1 Stück
Sortiment : E
GTIN (EAN) : 4012799735915
Hersteller: MAICO
EHD 15/2 EC Radial-Dachventilator
Artikelnummer: 0073.0591
Menge: 1,000 Stck

**10.1117 EHD 16/2 Radial-Dachventilator Mini-Dachventilator für den privaten oder gewerblichen Einsatz, DN 160**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 876 m3/h
Drehzahl : 3.395 1/min
Laufradtyp : radial
Drehzahlsteuerbar : +
Reversierbarkeit : -
Spannungsart : Wechselstrom
Bemessungsspannung : 230 V
Netzfrequenz : 50 Hz / 60 Hz
Nennleistung : 173 W
IMax : 0,77 A
Schutzart : IP X5
Wärmeklasse : F
Polumschaltbar : -
Netzzuleitung : 3 x 1,5 mm2
Einbauort : Dach
Einbaulage : senkrecht
Material : Stahlblech, verzinkt
Farbe : silber
Gewicht : 7,8 kg
Gewicht mit Verpackung : 7,7 kg
Nennweite : 160 mm
Breite : 405 mm
Höhe : 405 mm
Tiefe : 302 mm
Breite mit Verpackung : 435 mm
Höhe mit Verpackung : 415 mm
Tiefe mit Verpackung : 340 mm
Fördermitteltemperatur bei IMax : -20  C bis 60  C
Schalldruckpegel : 52 dB(A) (Abstand 3 m,
Freifeldbedingungen)
Verpackungseinheit : 1 Stück
Sortiment : E
GTIN (EAN) : 4012799735922
Hersteller: MAICO
EHD 16/2 EC Radial-Dachventilator
Artikelnummer: 0073.0592
Menge: 1,000 Stck

**10.1118 EHD 20/2 Radial-Dachventilator Mini-Dachventilator für den privaten oder gewerblichen Einsatz, DN 200**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 872 m3/h
Drehzahl : 3.395 1/min
Laufradtyp : radial
Drehzahlsteuerbar : +
Reversierbarkeit : -
Spannungsart : Wechselstrom
Bemessungsspannung : 230 V
Netzfrequenz : 50 Hz / 60 Hz
Nennleistung : 173 W
IMax : 0,77 A
Schutzart : IP X5
Wärmeklasse : F
Polumschaltbar : -
Netzzuleitung : 3 x 1,5 mm2
Einbauort : Dach
Einbaulage : senkrecht
Material : Stahlblech, verzinkt
Farbe : silber
Gewicht : 7,8 kg
Gewicht mit Verpackung : 7,7 kg
Nennweite : 200 mm
Breite : 405 mm
Höhe : 405 mm
Tiefe : 302 mm
Breite mit Verpackung : 435 mm
Höhe mit Verpackung : 415 mm
Tiefe mit Verpackung : 340 mm
Fördermitteltemperatur bei IMax : -20  C bis 60  C
Schalldruckpegel : 48 dB(A) (Abstand 3 m,
Freifeldbedingungen)
Verpackungseinheit : 1 Stück
Sortiment : E
GTIN (EAN) : 4012799735939
Hersteller: MAICO
EHD 20/2 EC Radial-Dachventilator
Artikelnummer: 0073.0593
Menge: 1,000 Stck

**10.1119 EHD 25/2 Radial-Dachventilator Mini-Dachventilator für den privaten oder gewerblichen Einsatz, DN 250**
Merkmale :
Platzsparender Dachventilator mit extrem geringen
Abmessungen.
Zur Entlüftung.
Formschönes Gehäuse aus verzinktem und
pulverbeschichtetem Stahlblech.
Abdeckung aus Aluminium.
Die Abdeckung ist für Reinigungsarbeiten leicht
abnehmbar.
Beschichtetes Eingriffschutzgitter.
Radial-Laufrad mit rückwärtsgekrümmten Schaufeln.
Schutzart IP X5.
Motor :
Hocheffizienter EC-Motor.
Stufenlos drehzahlsteuerbar.
Für den Dauerbetrieb geeignet.
Robuster Motor mit Kugellager, wartungsfrei.
Montagehinweise :
Dank seines geringen Gewichts wird für den Transport
des EHD auf das Dach kein Kran oder Lastenaufzug
benötigt.
Elektrischer Anschluss :
Anschluss an Klemmleiste im Gehäuse.
Sicherheitshinweise :
Der Ventilator darf nur betrieben werden, wenn der
Berührungsschutz des Laufrades nach DIN EN ISO 13857
für frei saugende Ventilatoren gewährleistet ist.
Technische Daten
Fördervolumen : 911 m3/h
Drehzahl : 3.395 1/min
Laufradtyp : radial
Drehzahlsteuerbar : +
Reversierbarkeit : -
Spannungsart : Wechselstrom
Bemessungsspannung : 230 V
Netzfrequenz : 50 Hz / 60 Hz
Nennleistung : 172 W
IMax : 0,77 A
Schutzart : IP X5
Wärmeklasse : F
Polumschaltbar : -
Netzzuleitung : 3 x 1,5 mm2
Einbauort : Dach
Einbaulage : senkrecht
Material : Stahlblech, verzinkt
Farbe : silber
Gewicht : 7,8 kg
Gewicht mit Verpackung : 7,5 kg
Nennweite : 250 mm
Breite : 405 mm
Höhe : 405 mm
Tiefe : 302 mm
Breite mit Verpackung : 435 mm
Höhe mit Verpackung : 415 mm
Tiefe mit Verpackung : 340 mm
Fördermitteltemperatur bei IMax : -20  C bis 60  C
Schalldruckpegel : 49 dB(A) (Abstand 3 m,
Freifeldbedingungen)
Verpackungseinheit : 1 Stück
Sortiment : E
GTIN (EAN) : 4012799735946
Hersteller: MAICO
EHD 25/2 EC Radial-Dachventilator
Artikelnummer: 0073.0594
Menge: 1,000 Stck

**10.1120 EZQ 20/4 Axial-Wandventilator Axial-Wandventilator mit quadratischer Wandplatte, DN200, Wechselstrom**
Produktausführung :
Wechselstrommotor
Ex II 2G Ex eb IIB+H2 T3 Gb / Ex II 2G Ex h IIB+H2 T3
Gb.
Für Einsatztemperaturen von -20  C < Ta < +40  C.
Geeignet für die Temperaturklassen T1 - T3 (200  C).
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Wechselstrommotor:
Spaltpolmotor mit Kugellager, wartungsfrei ist
anschlussfertig am Ventilator verbaut.
Betriebsart S1 (Dauerbetrieb).
Nicht reversierbar.
Keine Drehzahlregelung zulässig.
Überlastungsschutz mit MAICO-Motorschutzschalter MVEx
0,4 gewährleisten.
Elektrischer Anschluss:
EZ .. Ex ..: Anschlussleitung ca. 0,5 m lang.
DZ .. Ex ..: Anschlussleitung ca. 1,7 m lang.
Separater Klemmenkasten, Ex-geschützt, mit
Kabelverschraubung.
Technische Daten
Ausführung : Quadratische Wandplatte
Fördervolumen : 440 m3/h
Drehzahl : 1.340 1/min
Laufradtyp : axial
Drehzahlsteuerbar : -
Reversierbarkeit : -
Spannungsart : Wechselstrom
Bemessungsspannung : 230 V
Netzfrequenz : 50 Hz
Nennleistung : 45 W
cos : 0,61
INenn : 0,33 A
Imax bei UNenn : 0,34 A
Schutzart : IP 64
Wärmeklasse : B
Einbauort : Wand / Decke
Einbauart : Aufputz
Einbaulage : senkrecht / waagerecht
Material : Stahlblech, verzinkt
Material Gehäuse : Stahlblech, verzinkt
Farbe : verzinkt
Gewicht : 3,95 kg
Gewicht mit Verpackung : 4,95 kg
Nennweite : 200 mm
Breite : 345 mm
Höhe : 345 mm
Tiefe : 170,5 mm
Breite mit Verpackung : 420 mm
Höhe mit Verpackung : 420 mm
Tiefe mit Verpackung : 300 mm
EX-Bezeichnung nach ATEX-Richtlinie : Ex II 2 G
EX-Bezeichnung nach Norm : Ex eb IIB + H2 T3 Gb / Ex h
IIB + H2 T3 Gb
Ta-Umgebungstemperatur : -20  C < Ta < +40  C
IA/IN : 1,5
Zeit tE : 300 sek
Betriebsart : S1
EG-Baumusterprüfbescheinigung : TÜV-A 18ATEX0053 X,
IECEx EPS 19.0021X
Temperaturklasse : T3
Wärmeklasse von Isolierstoffen Th. Cl. : 130 (B)
Verpackungseinheit : 1 Stück
Sortiment : G
GTIN (EAN) : 4012799838500
Hersteller: MAICO
EZQ 20/4 E Ex e Axial-Wandventilator
Artikelnummer: 0083.0850
Menge: 1,000 Stck

**10.1121 EZS 20/4 Axial-Wandventilator Axial-Wandventilator mit Stahlwandring, DN200, Wechselstrom, explosion**
Produktausführung :
Wechselstrommotor
Ex II 2G Ex eb IIB+H2 T3 Gb / Ex II 2G Ex h IIB+H2 T3
Gb.
Für Einsatztemperaturen von -20  C < Ta < +40  C.
Geeignet für die Temperaturklassen T1 - T3 (200  C).
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Wechselstrommotor:
Spaltpolmotor mit Kugellager, wartungsfrei ist
anschlussfertig am Ventilator verbaut.
Betriebsart S1 (Dauerbetrieb).
Nicht reversierbar.
Keine Drehzahlregelung zulässig.
Überlastungsschutz mit MAICO-Motorschutzschalter MVEx
0,4 gewährleisten.
Elektrischer Anschluss:
EZ .. Ex ..: Anschlussleitung ca. 0,5 m lang.
DZ .. Ex ..: Anschlussleitung ca. 1,7 m lang.
Separater Klemmenkasten, Ex-geschützt, mit
Kabelverschraubung.
Technische Daten
Ausführung : Stahlwandring
Fördervolumen : 440 m3/h
Drehzahl : 1.340 1/min
Laufradtyp : axial
Drehzahlsteuerbar : -
Reversierbarkeit : -
Spannungsart : Wechselstrom
Bemessungsspannung : 230 V
Netzfrequenz : 50 Hz
Nennleistung : 45 W
cos : 0,61
INenn : 0,33 A
Imax bei UNenn : 0,34 A
Schutzart : IP 64
Wärmeklasse : B
Einbauort : Wand / Decke
Einbauart : Aufputz
Einbaulage : senkrecht / waagerecht
Material : Stahlblech, verzinkt
Material Gehäuse : Stahlblech, verzinkt
Farbe : verzinkt
Gewicht : 3,36 kg
Gewicht mit Verpackung : 4,02 kg
Nennweite : 200 mm
Breite : 345 mm
Höhe : 345 mm
Tiefe : 170,5 mm
Breite mit Verpackung : 320 mm
Höhe mit Verpackung : 320 mm
Tiefe mit Verpackung : 280 mm
EX-Bezeichnung nach ATEX-Richtlinie : Ex II 2 G
EX-Bezeichnung nach Norm : Ex eb IIB + H2 T3 Gb / Ex h
IIB + H2 T3 Gb
Ta-Umgebungstemperatur : -20  C < Ta < +40  C
IA/IN : 1,5
Zeit tE : 300 sek
Betriebsart : S1
EG-Baumusterprüfbescheinigung : TÜV-A 18ATEX0053 X,
IECEx EPS 19.0021X
Temperaturklasse : T3
Wärmeklasse von Isolierstoffen Th. Cl. : 130 (B)
Verpackungseinheit : 1 Stück
Sortiment : G
GTIN (EAN) : 4012799942009
Hersteller: MAICO
EZS 20/4 E Ex e Axial-Wandventilator
Artikelnummer: 0094.0200
Menge: 1,000 Stck

**10.1122 DZQ 20/4 Axial-Wandventilator Axial-Wandventilator mit quadratischer Wandplatte, DN200, Drehstrom, e**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 540 m3/h
Drehzahl : 1.490 1/min
Laufradtyp : axial
Drehzahlsteuerbar : +
Reversierbarkeit : +
Spannungsart : Drehstrom
Bemessungsspannung : 400 V
Netzfrequenz : 50 Hz
Nennleistung : 30 W
cos : 0,22
INenn : 0,19 A
Imax bei UNenn : 0,19 A
Schutzart : IP 64
Wärmeklasse : F
Einbauort : Wand / Decke
Einbauart : Aufputz
Einbaulage : senkrecht / waagerecht
Material : Stahlblech, verzinkt
Material Gehäuse : Stahlblech, verzinkt
Farbe : verzinkt
Gewicht : 7,1 kg
Gewicht mit Verpackung : 8,14 kg
Nennweite : 200 mm
Breite : 345 mm
Höhe : 345 mm
Tiefe : 220,5 mm
Breite mit Verpackung : 415 mm
Höhe mit Verpackung : 415 mm
Tiefe mit Verpackung : 300 mm
EX-Bezeichnung nach ATEX-Richtlinie : Ex II 2 G
EX-Bezeichnung nach Norm : Ex eb IIB + H2 T4 Gb / Ex h
IIB + H2 T4 Gb
Ta-Umgebungstemperatur : -40  C < Ta < +40  C
IA/IN : 3,7
Zeit tA : 450 sek
Betriebsart : S1
PTC DIN 44082 : M 100
EG-Baumusterprüfbescheinigung : TÜV-A 19 ATEX0102 X,
IECEx EPS 19.0018X
Temperaturklasse : T4
Wärmeklasse von Isolierstoffen Th. Cl. : 155 (F)
Verpackungseinheit : 1 Stück
Sortiment : G
GTIN (EAN) : 4012799831709
Hersteller: MAICO
DZQ 20/4 B Ex e Axial-Wandventilator
Artikelnummer: 0083.0170
Menge: 1,000 Stck

**10.1123 DZS 20/4 Axial-Wandventilator Axial-Wandventilator mit Stahlwandring, DN200, Drehstrom, explosionsge**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 540 m3/h
Drehzahl : 1.490 1/min
Laufradtyp : axial
Drehzahlsteuerbar : +
Reversierbarkeit : +
Spannungsart : Drehstrom
Bemessungsspannung : 400 V
Netzfrequenz : 50 Hz
Nennleistung : 30 W
cos : 0,22
INenn : 0,19 A
Imax bei UNenn : 0,19 A
Schutzart : IP 64
Wärmeklasse : F
Einbauort : Wand / Decke
Einbauart : Aufputz
Einbaulage : senkrecht / waagerecht
Material : Stahlblech, verzinkt
Material Gehäuse : Stahlblech, verzinkt
Farbe : verzinkt
Gewicht : 6,37 kg
Gewicht mit Verpackung : 6,96 kg
Nennweite : 200 mm
Breite : 345 mm
Höhe : 345 mm
Tiefe : 236 mm
Breite mit Verpackung : 305 mm
Höhe mit Verpackung : 280 mm
Tiefe mit Verpackung : 305 mm
EX-Bezeichnung nach ATEX-Richtlinie : Ex II 2 G
EX-Bezeichnung nach Norm : Ex eb IIB + H2 T4 Gb / Ex h
IIB + H2 T4 Gb
Ta-Umgebungstemperatur : -40  C < Ta < +40  C
IA/IN : 3,7
Zeit tA : 450 sek
Betriebsart : S1
PTC DIN 44082 : M 100
EG-Baumusterprüfbescheinigung : TÜV-A 19 ATEX0102 X,
IECEx EPS 19.0018X
Temperaturklasse : T4
Wärmeklasse von Isolierstoffen Th. Cl. : 155 (F)
Verpackungseinheit : 1 Stück
Sortiment : G
GTIN (EAN) : 4012799941163
Hersteller: MAICO
DZS 20/4 B Ex e Axial-Wandventilator
Artikelnummer: 0094.0116
Menge: 1,000 Stck

**10.1124 DZQ 20/2 Axial-Wandventilator Axial-Wandventilator mit quadratischer Wandplatte, DN200, Drehstrom, e**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.090 m3/h
Drehzahl : 2.950 1/min
Laufradtyp : axial
Drehzahlsteuerbar : +
Reversierbarkeit : +
Spannungsart : Drehstrom
Bemessungsspannung : 400 V
Netzfrequenz : 50 Hz
Nennleistung : 65 W
cos : 0,4
INenn : 0,23 A
Imax bei UNenn : 0,25 A
Schutzart : IP 64
Wärmeklasse : F
Einbauort : Wand / Decke
Einbauart : Aufputz
Einbaulage : senkrecht / waagerecht
Material : Stahlblech, verzinkt
Material Gehäuse : Stahlblech, verzinkt
Farbe : verzinkt
Gewicht : 7,11 kg
Gewicht mit Verpackung : 8,25 kg
Nennweite : 200 mm
Breite : 345 mm
Höhe : 345 mm
Tiefe : 220,5 mm
Breite mit Verpackung : 415 mm
Höhe mit Verpackung : 415 mm
Tiefe mit Verpackung : 300 mm
EX-Bezeichnung nach ATEX-Richtlinie : Ex II 2 G
EX-Bezeichnung nach Norm : Ex eb IIB + H2 T4 Gb / Ex h
IIB + H2 T4 Gb
Ta-Umgebungstemperatur : -40  C < Ta < +40  C
IA/IN : 7,3
Zeit tA : 69 sek
Betriebsart : S1
PTC DIN 44082 : M 100
EG-Baumusterprüfbescheinigung : TÜV-A 19 ATEX0102 X,
IECEx EPS 19.0018X
Temperaturklasse : T4
Wärmeklasse von Isolierstoffen Th. Cl. : 155 (F)
Verpackungseinheit : 1 Stück
Sortiment : G
GTIN (EAN) : 4012799831716
Hersteller: MAICO
DZQ 20/2 B Ex e Axial-Wandventilator
Artikelnummer: 0083.0171
Menge: 1,000 Stck

**10.1125 DZS 20/2 Axial-Wandventilator Axial-Wandventilator mit Stahlwandring, DN200, Drehstrom, explosionsge**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.090 m3/h
Drehzahl : 2.950 1/min
Laufradtyp : axial
Drehzahlsteuerbar : +
Reversierbarkeit : +
Spannungsart : Drehstrom
Bemessungsspannung : 400 V
Netzfrequenz : 50 Hz
Nennleistung : 65 W
cos : 0,4
INenn : 0,23 A
Imax bei UNenn : 0,25 A
Schutzart : IP 64
Wärmeklasse : F
Einbauort : Wand / Decke
Einbauart : Aufputz
Einbaulage : senkrecht / waagerecht
Material : Stahlblech, verzinkt
Material Gehäuse : Stahlblech, verzinkt
Farbe : verzinkt
Gewicht : 6,5 kg
Gewicht mit Verpackung : 7,03 kg
Nennweite : 200 mm
Breite : 345 mm
Höhe : 345 mm
Tiefe : 236 mm
Breite mit Verpackung : 305 mm
Höhe mit Verpackung : 280 mm
Tiefe mit Verpackung : 305 mm
EX-Bezeichnung nach ATEX-Richtlinie : Ex II 2 G
EX-Bezeichnung nach Norm : Ex eb IIB + H2 T4 Gb / Ex h
IIB + H2 T4 Gb
Ta-Umgebungstemperatur : -40  C < Ta < +40  C
IA/IN : 7,3
Zeit tA : 69 sek
Betriebsart : S1
PTC DIN 44082 : M 100
EG-Baumusterprüfbescheinigung : TÜV-A 19 ATEX0102 X,
IECEx EPS 19.0018X
Temperaturklasse : T4
Wärmeklasse von Isolierstoffen Th. Cl. : 155 (F)
Verpackungseinheit : 1 Stück
Sortiment : G
GTIN (EAN) : 4012799941170
Hersteller: MAICO
DZS 20/2 B Ex e Axial-Wandventilator
Artikelnummer: 0094.0117
Menge: 1,000 Stck

**10.1126 DZQ 25/4 Axial-Wandventilator Axial-Wandventilator mit quadratischer Wandplatte, DN250, Drehstrom, e**
Produktausführung :
Drehstrommotor
Ex II 2G Ex eb IIB+H2 T3/T4 Gb X / Ex II 2G Ex h IIB+H2
T3/T4 Gb X.
Für Einsatztemperaturen von -40  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 950 m3/h
Drehzahl : 1.475 1/min
Laufradtyp : axial
Drehzahlsteuerbar : +
Reversierbarkeit : +
Spannungsart : Drehstrom
Bemessungsspannung : 400 V
Netzfrequenz : 50 Hz
Nennleistung : 38 W
cos : 0,28
INenn : 0,19 A
Imax bei UNenn : 0,19 A
Schutzart : IP 64
Wärmeklasse : F
Einbauort : Wand / Decke
Einbauart : Aufputz
Einbaulage : senkrecht / waagerecht
Material : Stahlblech, verzinkt
Material Gehäuse : Stahlblech, verzinkt
Farbe : verzinkt
Gewicht : 7,61 kg
Gewicht mit Verpackung : 8,75 kg
Nennweite : 250 mm
Breite : 400 mm
Höhe : 400 mm
Tiefe : 222,5 mm
Breite mit Verpackung : 415 mm
Höhe mit Verpackung : 415 mm
Tiefe mit Verpackung : 300 mm
EX-Bezeichnung nach ATEX-Richtlinie : Ex II 2 G
EX-Bezeichnung nach Norm : Ex eb IIB + H2 T3 Gb / Ex h
IIB + H2 T3 Gb
Ta-Umgebungstemperatur : -40  C < Ta < +60  C
IA/IN : 3,7
Zeit tA : 450 sek
Betriebsart : S1
PTC DIN 44082 : M 100
EG-Baumusterprüfbescheinigung : TÜV-A 19 ATEX0102 X,
IECEx EPS 19.0018X
Temperaturklasse : T3
Wärmeklasse von Isolierstoffen Th. Cl. : 155 (F)
Verpackungseinheit : 1 Stück
Sortiment : G
GTIN (EAN) : 4012799831723
Hersteller: MAICO
DZQ 25/4 B Ex e Axial-Wandventilator
Artikelnummer: 0083.0172
Menge: 1,000 Stck

**10.1127 DZS 25/4 Axial-Wandventilator Axial-Wandventilator mit Stahlwandring, DN250, Drehstrom, explosionsge**
Produktausführung :
Drehstrommotor
Ex II 2G Ex eb IIB+H2 T3/T4 Gb X / Ex II 2G Ex h IIB+H2
T3/T4 Gb X.
Für Einsatztemperaturen von -40  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 950 m3/h
Drehzahl : 1.475 1/min
Laufradtyp : axial
Drehzahlsteuerbar : +
Reversierbarkeit : +
Spannungsart : Drehstrom
Bemessungsspannung : 400 V
Netzfrequenz : 50 Hz
Nennleistung : 38 W
cos : 0,28
INenn : 0,19 A
Imax bei UNenn : 0,19 A
Schutzart : IP 64
Wärmeklasse : F
Einbauort : Wand / Decke
Einbauart : Aufputz
Einbaulage : senkrecht / waagerecht
Material : Stahlblech, verzinkt
Material Gehäuse : Stahlblech, verzinkt
Farbe : verzinkt
Gewicht : 6,88 kg
Gewicht mit Verpackung : 7,76 kg
Nennweite : 250 mm
Breite : 400 mm
Höhe : 400 mm
Tiefe : 245 mm
Breite mit Verpackung : 365 mm
Höhe mit Verpackung : 315 mm
Tiefe mit Verpackung : 365 mm
EX-Bezeichnung nach ATEX-Richtlinie : Ex II 2 G
EX-Bezeichnung nach Norm : Ex eb IIB + H2 T3 Gb / Ex h
IIB + H2 T3 Gb
Ta-Umgebungstemperatur : -40  C < Ta < +60  C
IA/IN : 3,7
Zeit tA : 450 sek
Betriebsart : S1
PTC DIN 44082 : M 100
EG-Baumusterprüfbescheinigung : TÜV-A 19 ATEX0102 X,
IECEx EPS 19.0018X
Temperaturklasse : T3
Wärmeklasse von Isolierstoffen Th. Cl. : 155 (F)
Verpackungseinheit : 1 Stück
Sortiment : G
GTIN (EAN) : 4012799941187
Hersteller: MAICO
DZS 25/4 B Ex e Axial-Wandventilator
Artikelnummer: 0094.0118
Menge: 1,000 Stck

**10.1128 DZQ 25/2 Axial-Wandventilator Axial-Wandventilator mit quadratischer Wandplatte, DN250, Drehstrom, e**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.880 m3/h
Drehzahl : 2.880 1/min
Laufradtyp : axial
Drehzahlsteuerbar : +
Reversierbarkeit : +
Spannungsart : Drehstrom
Bemessungsspannung : 400 V
Netzfrequenz : 50 Hz
Nennleistung : 130 W
cos : 0,65
INenn : 0,28 A
Imax bei UNenn : 0,41 A
Schutzart : IP 64
Wärmeklasse : F
Einbauort : Wand / Decke
Einbauart : Aufputz
Einbaulage : senkrecht / waagerecht
Material : Stahlblech, verzinkt
Material Gehäuse : Stahlblech, verzinkt
Farbe : verzinkt
Gewicht : 7,1 kg
Gewicht mit Verpackung : 8,14 kg
Nennweite : 250 mm
Breite : 400 mm
Höhe : 400 mm
Tiefe : 222,5 mm
Breite mit Verpackung : 415 mm
Höhe mit Verpackung : 415 mm
Tiefe mit Verpackung : 300 mm
EX-Bezeichnung nach ATEX-Richtlinie : Ex II 2 G
EX-Bezeichnung nach Norm : Ex eb IIB + H2 T4 Gb / Ex h
IIB + H2 T4 Gb
Ta-Umgebungstemperatur : -40  C < Ta < +40  C
IA/IN : 6,1
Zeit tA : 69 sek
Betriebsart : S1
PTC DIN 44082 : M 100
EG-Baumusterprüfbescheinigung : TÜV-A 19 ATEX0102 X,
IECEx EPS 19.0018X
Temperaturklasse : T4
Wärmeklasse von Isolierstoffen Th. Cl. : 155 (F)
Verpackungseinheit : 1 Stück
Sortiment : G
GTIN (EAN) : 4012799831730
Hersteller: MAICO
DZQ 25/2 B Ex e Axial-Wandventilator
Artikelnummer: 0083.0173
Menge: 1,000 Stck

**10.1129 DZS 25/2 Axial-Wandventilator Axial-Wandventilator mit Stahlwandring, DN250, Drehstrom, explosionsge**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.880 m3/h
Drehzahl : 2.880 1/min
Laufradtyp : axial
Drehzahlsteuerbar : +
Reversierbarkeit : +
Spannungsart : Drehstrom
Bemessungsspannung : 400 V
Netzfrequenz : 50 Hz
Nennleistung : 130 W
cos : 0,65
INenn : 0,28 A
Imax bei UNenn : 0,36 A
Schutzart : IP 64
Wärmeklasse : F
Einbauort : Wand / Decke
Einbauart : Aufputz
Einbaulage : senkrecht / waagerecht
Material : Stahlblech, verzinkt
Material Gehäuse : Stahlblech, verzinkt
Farbe : verzinkt
Gewicht : 7,02 kg
Gewicht mit Verpackung : 7,89 kg
Nennweite : 250 mm
Breite : 400 mm
Höhe : 400 mm
Tiefe : 245 mm
Breite mit Verpackung : 360 mm
Höhe mit Verpackung : 310 mm
Tiefe mit Verpackung : 360 mm
EX-Bezeichnung nach ATEX-Richtlinie : Ex II 2 G
EX-Bezeichnung nach Norm : Ex eb IIB + H2 T4 Gb / Ex h
IIB + H2 T4 Gb
Ta-Umgebungstemperatur : -40  C < Ta < +40  C
IA/IN : 6,1
Zeit tA : 69 sek
Betriebsart : S1
PTC DIN 44082 : M 100
EG-Baumusterprüfbescheinigung : TÜV-A 19 ATEX0102 X,
IECEx EPS 19.0018X
Temperaturklasse : T4
Wärmeklasse von Isolierstoffen Th. Cl. : 155 (F)
Verpackungseinheit : 1 Stück
Sortiment : G
GTIN (EAN) : 4012799941194
Hersteller: MAICO
DZS 25/2 B Ex e Axial-Wandventilator
Artikelnummer: 0094.0119
Menge: 1,000 Stck

**10.1130 DZQ 30/6 Axial-Wandventilator Axial-Wandventilator mit quadratischer Wandplatte, DN300, Drehstrom, e**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.100 m3/h
Drehzahl : 985 1/min
Laufradtyp : axial
Drehzahlsteuerbar : +
Reversierbarkeit : +
Spannungsart : Drehstrom
Bemessungsspannung : 400 V
Netzfrequenz : 50 Hz
Nennleistung : 25 W
cos : 0,27
INenn : 0,12 A
Imax bei UNenn : 0,13 A
Schutzart : IP 64
Wärmeklasse : F
Einbauort : Wand / Decke
Einbauart : Aufputz
Einbaulage : senkrecht / waagerecht
Material : Stahlblech, verzinkt
Material Gehäuse : Stahlblech, verzinkt
Farbe : verzinkt
Gewicht : 12,02 kg
Gewicht mit Verpackung : 13,62 kg
Nennweite : 300 mm
Breite : 465 mm
Höhe : 465 mm
Tiefe : 255,5 mm
Breite mit Verpackung : 480 mm
Höhe mit Verpackung : 480 mm
Tiefe mit Verpackung : 330 mm
EX-Bezeichnung nach ATEX-Richtlinie : Ex II 2 G
EX-Bezeichnung nach Norm : Ex eb IIB + H2 T4 Gb / Ex h
IIB + H2 T4 Gb
Ta-Umgebungstemperatur : -40  C < Ta < +40  C
IA/IN : 3,4
Zeit tA : 1390 sek
Betriebsart : S1
PTC DIN 44082 : M 80
EG-Baumusterprüfbescheinigung : TÜV-A 19 ATEX0102 X,
IECEx EPS 19.0018X
Temperaturklasse : T4
Wärmeklasse von Isolierstoffen Th. Cl. : 155 (F)
Verpackungseinheit : 1 Stück
Sortiment : G
GTIN (EAN) : 4012799831747
Hersteller: MAICO
DZQ 30/6 B Ex e Axial-Wandventilator
Artikelnummer: 0083.0174
Menge: 1,000 Stck

**10.1131 DZS 30/6 Axial-Wandventilator Axial-Wandventilator mit Stahlwandring, DN300, Drehstrom, explosionsge**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.100 m3/h
Drehzahl : 985 1/min
Laufradtyp : axial
Drehzahlsteuerbar : +
Reversierbarkeit : +
Spannungsart : Drehstrom
Bemessungsspannung : 400 V
Netzfrequenz : 50 Hz
Nennleistung : 25 W
cos : 0,27
INenn : 0,12 A
Imax bei UNenn : 0,13 A
Schutzart : IP 64
Wärmeklasse : F
Einbauort : Wand / Decke
Einbauart : Aufputz
Einbaulage : senkrecht / waagerecht
Material : Stahlblech, verzinkt
Material Gehäuse : Stahlblech, verzinkt
Farbe : verzinkt
Gewicht : 7,9 kg
Gewicht mit Verpackung : 8,3 kg
Nennweite : 300 mm
Breite : 465 mm
Höhe : 465 mm
Tiefe : 278 mm
Breite mit Verpackung : 480 mm
Höhe mit Verpackung : 480 mm
Tiefe mit Verpackung : 320 mm
EX-Bezeichnung nach ATEX-Richtlinie : Ex II 2 G
EX-Bezeichnung nach Norm : Ex eb IIB + H2 T4 Gb / Ex h
IIB + H2 T4 Gb
Ta-Umgebungstemperatur : -40  C < Ta < +40  C
IA/IN : 3,4
Zeit tA : 1390 sek
Betriebsart : S1
PTC DIN 44082 : M 80
EG-Baumusterprüfbescheinigung : TÜV-A 19 ATEX0102 X,
IECEx EPS 19.0018X
Temperaturklasse : T4
Wärmeklasse von Isolierstoffen Th. Cl. : 155 (F)
Verpackungseinheit : 1 Stück
Sortiment : G
GTIN (EAN) : 4012799941200
Hersteller: MAICO
DZS 30/6 B Ex e Axial-Wandventilator
Artikelnummer: 0094.0120
Menge: 1,000 Stck

**10.1132 DZQ 30/4 Axial-Wandventilator Axial-Wandventilator mit quadratischer Wandplatte, DN300, Drehstrom, e**
Produktausführung :
Drehstrommotor
Ex II 2G Ex eb IIB+H2 T3/T4 Gb X / Ex II 2G Ex h IIB+H2
T3/T4 Gb X.
Für Einsatztemperaturen von -40  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.730 m3/h
Drehzahl : 1.475 1/min
Laufradtyp : axial
Drehzahlsteuerbar : +
Reversierbarkeit : +
Spannungsart : Drehstrom
Bemessungsspannung : 400 V
Netzfrequenz : 50 Hz
Nennleistung : 95 W
cos : 0,28
INenn : 0,48 A
Imax bei UNenn : 0,49 A
Schutzart : IP 64
Wärmeklasse : F
Einbauort : Wand / Decke
Einbauart : Aufputz
Einbaulage : senkrecht / waagerecht
Material : Stahlblech, verzinkt
Material Gehäuse : Stahlblech, verzinkt
Farbe : verzinkt
Gewicht : 9,41 kg
Gewicht mit Verpackung : 11,08 kg
Nennweite : 300 mm
Breite : 465 mm
Höhe : 465 mm
Tiefe : 231,5 mm
Breite mit Verpackung : 480 mm
Höhe mit Verpackung : 480 mm
Tiefe mit Verpackung : 330 mm
EX-Bezeichnung nach ATEX-Richtlinie : Ex II 2 G
EX-Bezeichnung nach Norm : Ex eb IIB + H2 T3 Gb / Ex h
IIB + H2 T3 Gb
Ta-Umgebungstemperatur : -40  C < Ta < +60  C
IA/IN : 3,4
Zeit tA : 170 sek
Betriebsart : S1
PTC DIN 44082 : M 130
EG-Baumusterprüfbescheinigung : TÜV-A 19 ATEX0102 X,
IECEx EPS 19.0018X
Temperaturklasse : T3
Wärmeklasse von Isolierstoffen Th. Cl. : 155 (F)
Verpackungseinheit : 1 Stück
Sortiment : G
GTIN (EAN) : 4012799831754
Hersteller: MAICO
DZQ 30/4 B Ex e Axial-Wandventilator
Artikelnummer: 0083.0175
Menge: 1,000 Stck

**10.1133 DZS 30/4 Axial-Wandventilator Axial-Wandventilator mit Stahlwandring, DN300, Drehstrom, explosionsge**
Produktausführung :
Drehstrommotor
Ex II 2G Ex eb IIB+H2 T3/T4 Gb X / Ex II 2G Ex h IIB+H2
T3/T4 Gb X.
Für Einsatztemperaturen von -40  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.730 m3/h
Drehzahl : 1.475 1/min
Laufradtyp : axial
Drehzahlsteuerbar : +
Reversierbarkeit : +
Spannungsart : Drehstrom
Bemessungsspannung : 400 V
Netzfrequenz : 50 Hz
Nennleistung : 95 W
cos : 0,28
INenn : 0,48 A
Imax bei UNenn : 0,49 A
Schutzart : IP 64
Wärmeklasse : F
Einbauort : Wand / Decke
Einbauart : Aufputz
Einbaulage : senkrecht / waagerecht
Material : Stahlblech, verzinkt
Material Gehäuse : Stahlblech, verzinkt
Farbe : verzinkt
Gewicht : 7,42 kg
Gewicht mit Verpackung : 9,24 kg
Nennweite : 300 mm
Breite : 465 mm
Höhe : 465 mm
Tiefe : 254 mm
Breite mit Verpackung : 480 mm
Höhe mit Verpackung : 480 mm
Tiefe mit Verpackung : 320 mm
EX-Bezeichnung nach ATEX-Richtlinie : Ex II 2 G
EX-Bezeichnung nach Norm : Ex eb IIB + H2 T3 Gb / Ex h
IIB + H2 T3 Gb
Ta-Umgebungstemperatur : -40  C < Ta < +60  C
IA/IN : 3,4
Zeit tA : 170 sek
Betriebsart : S1
PTC DIN 44082 : M 130
EG-Baumusterprüfbescheinigung : TÜV-A 19 ATEX0102 X,
IECEx EPS 19.0018X
Temperaturklasse : T3
Wärmeklasse von Isolierstoffen Th. Cl. : 155 (F)
Verpackungseinheit : 1 Stück
Sortiment : G
GTIN (EAN) : 4012799941217
Hersteller: MAICO
DZS 30/4 B Ex e Axial-Wandventilator
Artikelnummer: 0094.0121
Menge: 1,000 Stck

**10.1134 DZQ 30/2 Axial-Wandventilator Axial-Wandventilator mit quadratischer Wandplatte, DN300, Drehstrom, e**
Produktausführung :
Drehstrommotor
Ex II 2G Ex eb IIB+H2 T3/T4 Gb X / Ex II 2G Ex h IIB+H2
T3/T4 Gb X.
Für Einsatztemperaturen von -40  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 3.380 m3/h
Drehzahl : 2.910 1/min
Laufradtyp : axial
Drehzahlsteuerbar : +
Reversierbarkeit : +
Spannungsart : Drehstrom
Bemessungsspannung : 400 V
Netzfrequenz : 50 Hz
Nennleistung : 240 W
cos : 0,73
INenn : 0,46 A
IMax : 1 A
Imax bei UNenn : 0,85 A
Schutzart : IP 64
Wärmeklasse : F
Einbauort : Wand / Decke
Einbauart : Aufputz
Einbaulage : senkrecht / waagerecht
Material : Stahlblech, verzinkt
Material Gehäuse : Stahlblech, verzinkt
Farbe : verzinkt
Gewicht : 12,47 kg
Gewicht mit Verpackung : 14,09 kg
Nennweite : 300 mm
Breite : 465 mm
Höhe : 465 mm
Tiefe : 255,5 mm
Breite mit Verpackung : 480 mm
Höhe mit Verpackung : 480 mm
Tiefe mit Verpackung : 330 mm
EX-Bezeichnung nach ATEX-Richtlinie : Ex II 2 G
EX-Bezeichnung nach Norm : Ex eb IIB + H2 T3 Gb / Ex h
IIB + H2 T3 Gb
Ta-Umgebungstemperatur : -40  C < Ta < +60  C
IA/IN : 8,5
Zeit tA : 85 sek
Betriebsart : S1
PTC DIN 44082 : M 100
EG-Baumusterprüfbescheinigung : TÜV-A 19 ATEX0102 X,
IECEx EPS 19.0018X
Temperaturklasse : T3
Wärmeklasse von Isolierstoffen Th. Cl. : 155 (F)
Verpackungseinheit : 1 Stück
Sortiment : G
GTIN (EAN) : 4012799831761
Hersteller: MAICO
DZQ 30/2 B Ex e Axial-Wandventilator
Artikelnummer: 0083.0176
Menge: 1,000 Stck

**10.1135 DZS 30/2 Axial-Wandventilator Axial-Wandventilator mit Stahlwandring, DN300, Drehstrom, explosionsge**
Produktausführung :
Drehstrommotor
Ex II 2G Ex eb IIB+H2 T3/T4 Gb X / Ex II 2G Ex h IIB+H2
T3/T4 Gb X.
Für Einsatztemperaturen von -40  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 3.380 m3/h
Drehzahl : 2.910 1/min
Laufradtyp : axial
Drehzahlsteuerbar : +
Reversierbarkeit : +
Spannungsart : Drehstrom
Bemessungsspannung : 400 V
Netzfrequenz : 50 Hz
Nennleistung : 240 W
cos : 0,73
INenn : 0,46 A
IMax : 1 A
Imax bei UNenn : 0,85 A
Schutzart : IP 64
Wärmeklasse : F
Einbauort : Wand / Decke
Einbauart : Aufputz
Einbaulage : senkrecht / waagerecht
Material : Stahlblech, verzinkt
Material Gehäuse : Stahlblech, verzinkt
Farbe : verzinkt
Gewicht : 10,5 kg
Gewicht mit Verpackung : 12,33 kg
Nennweite : 300 mm
Breite : 465 mm
Höhe : 465 mm
Tiefe : 278 mm
Breite mit Verpackung : 480 mm
Höhe mit Verpackung : 480 mm
Tiefe mit Verpackung : 325 mm
EX-Bezeichnung nach ATEX-Richtlinie : Ex II 2 G
EX-Bezeichnung nach Norm : Ex eb IIB + H2 T3 Gb / Ex h
IIB + H2 T3 Gb
Ta-Umgebungstemperatur : -40  C < Ta < +60  C
IA/IN : 8,5
Zeit tA : 85 sek
Betriebsart : S1
PTC DIN 44082 : M 100
EG-Baumusterprüfbescheinigung : TÜV-A 19 ATEX0102 X,
IECEx EPS 19.0018X
Temperaturklasse : T3
Wärmeklasse von Isolierstoffen Th. Cl. : 155 (F)
Verpackungseinheit : 1 Stück
Sortiment : G
GTIN (EAN) : 4012799941224
Hersteller: MAICO
DZS 30/2 B Ex e Axial-Wandventilator
Artikelnummer: 0094.0122
Menge: 1,000 Stck

**10.1136 DZQ 35/6 Axial-Wandventilator Axial-Wandventilator mit quadratischer Wandplatte, DN350, Drehstrom, e**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.750 m3/h
Drehzahl : 970 1/min
Laufradtyp : axial
Drehzahlsteuerbar : +
Reversierbarkeit : +
Spannungsart : Drehstrom
Bemessungsspannung : 400 V
Netzfrequenz : 50 Hz
Nennleistung : 35 W
cos : 0,38
INenn : 0,13 A
Imax bei UNenn : 0,15 A
Schutzart : IP 64
Wärmeklasse : F
Einbauort : Wand / Decke
Einbauart : Aufputz
Einbaulage : senkrecht / waagerecht
Material : Stahlblech, verzinkt
Material Gehäuse : Stahlblech, verzinkt
Farbe : verzinkt
Gewicht : 13,31 kg
Gewicht mit Verpackung : 15,28 kg
Nennweite : 350 mm
Breite : 525 mm
Höhe : 525 mm
Tiefe : 273,5 mm
Breite mit Verpackung : 540 mm
Höhe mit Verpackung : 540 mm
Tiefe mit Verpackung : 335 mm
EX-Bezeichnung nach ATEX-Richtlinie : Ex II 2 G
EX-Bezeichnung nach Norm : Ex eb IIB + H2 T4 Gb / Ex h
IIB + H2 T4 Gb
Ta-Umgebungstemperatur : -40  C < Ta < +40  C
IA/IN : 3,2
Zeit tA : 1390 sek
Betriebsart : S1
PTC DIN 44082 : M 80
EG-Baumusterprüfbescheinigung : TÜV-A 19 ATEX0102 X,
IECEx EPS 19.0018X
Temperaturklasse : T4
Wärmeklasse von Isolierstoffen Th. Cl. : 155 (F)
Verpackungseinheit : 1 Stück
Sortiment : G
GTIN (EAN) : 4012799831778
Hersteller: MAICO
DZQ 35/6 B Ex e Axial-Wandventilator
Artikelnummer: 0083.0177
Menge: 1,000 Stck

**10.1137 DZS 35/6 Axial-Wandventilator Axial-Wandventilator mit Stahlwandring, DN350, Drehstrom, explosionsge**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.750 m3/h
Drehzahl : 970 1/min
Laufradtyp : axial
Drehzahlsteuerbar : +
Reversierbarkeit : +
Spannungsart : Drehstrom
Bemessungsspannung : 400 V
Netzfrequenz : 50 Hz
Nennleistung : 35 W
cos : 0,38
INenn : 0,13 A
Imax bei UNenn : 0,15 A
Schutzart : IP 64
Wärmeklasse : F
Einbauort : Wand / Decke
Einbauart : Aufputz
Einbaulage : senkrecht / waagerecht
Material : Stahlblech, verzinkt
Material Gehäuse : Stahlblech, verzinkt
Farbe : verzinkt
Gewicht : 10,45 kg
Gewicht mit Verpackung : 13,07 kg
Nennweite : 350 mm
Breite : 525 mm
Höhe : 525 mm
Tiefe : 278 mm
Breite mit Verpackung : 610 mm
Höhe mit Verpackung : 610 mm
Tiefe mit Verpackung : 400 mm
EX-Bezeichnung nach ATEX-Richtlinie : Ex II 2 G
EX-Bezeichnung nach Norm : Ex eb IIB + H2 T4 Gb / Ex h
IIB + H2 T4 Gb
Ta-Umgebungstemperatur : -40  C < Ta < +40  C
IA/IN : 3,2
Zeit tA : 1390 sek
Betriebsart : S1
PTC DIN 44082 : M 80
EG-Baumusterprüfbescheinigung : TÜV-A 19 ATEX0102 X,
IECEx EPS 19.0018X
Temperaturklasse : T4
Wärmeklasse von Isolierstoffen Th. Cl. : 155 (F)
Verpackungseinheit : 1 Stück
Sortiment : G
GTIN (EAN) : 4012799941231
Hersteller: MAICO
DZS 35/6 B Ex e Axial-Wandventilator
Artikelnummer: 0094.0123
Menge: 1,000 Stck

**10.1138 DZQ 35/4 Axial-Wandventilator Axial-Wandventilator mit quadratischer Wandplatte, DN350, Drehstrom, e**
Produktausführung :
Drehstrommotor
Ex II 2G Ex eb IIB+H2 T3/T4 Gb X / Ex II 2G Ex h IIB+H2
T3/T4 Gb X.
Für Einsatztemperaturen von -40  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 2.660 m3/h
Drehzahl : 1.455 1/min
Laufradtyp : axial
Drehzahlsteuerbar : +
Reversierbarkeit : +
Spannungsart : Drehstrom
Bemessungsspannung : 400 V
Netzfrequenz : 50 Hz
Nennleistung : 125 W
cos : 0,36
INenn : 0,49 A
Imax bei UNenn : 0,51 A
Schutzart : IP 64
Wärmeklasse : F
Einbauort : Wand / Decke
Einbauart : Aufputz
Einbaulage : senkrecht / waagerecht
Material : Stahlblech, verzinkt
Material Gehäuse : Stahlblech, verzinkt
Farbe : verzinkt
Gewicht : 10,6 kg
Gewicht mit Verpackung : 12,6 kg
Nennweite : 350 mm
Breite : 525 mm
Höhe : 525 mm
Tiefe : 263,5 mm
Breite mit Verpackung : 540 mm
Höhe mit Verpackung : 540 mm
Tiefe mit Verpackung : 335 mm
EX-Bezeichnung nach ATEX-Richtlinie : Ex II 2 G
EX-Bezeichnung nach Norm : Ex eb IIB + H2 T3 Gb / Ex h
IIB + H2 T3 Gb
Ta-Umgebungstemperatur : -40  C < Ta < +60  C
IA/IN : 3,4
Zeit tA : 170 sek
Betriebsart : S1
PTC DIN 44082 : M 130
EG-Baumusterprüfbescheinigung : TÜV-A 19 ATEX0102 X,
IECEx EPS 19.0018X
Temperaturklasse : T3
Wärmeklasse von Isolierstoffen Th. Cl. : 155 (F)
Verpackungseinheit : 1 Stück
Sortiment : G
GTIN (EAN) : 4012799831785
Hersteller: MAICO
DZQ 35/4 B Ex e Axial-Wandventilator
Artikelnummer: 0083.0178
Menge: 1,000 Stck

**10.1139 DZS 35/4 Axial-Wandventilator Axial-Wandventilator mit Stahlwandring, DN350, Drehstrom, explosionsge**
Produktausführung :
Drehstrommotor
Ex II 2G Ex eb IIB+H2 T3/T4 Gb X / Ex II 2G Ex h IIB+H2
T3/T4 Gb X.
Für Einsatztemperaturen von -40  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 2.660 m3/h
Drehzahl : 1.455 1/min
Laufradtyp : axial
Drehzahlsteuerbar : +
Reversierbarkeit : +
Spannungsart : Drehstrom
Bemessungsspannung : 400 V
Netzfrequenz : 50 Hz
Nennleistung : 125 W
cos : 0,36
INenn : 0,49 A
Imax bei UNenn : 0,51 A
Schutzart : IP 64
Wärmeklasse : F
Einbauort : Wand / Decke
Einbauart : Aufputz
Einbaulage : senkrecht / waagerecht
Material : Stahlblech, verzinkt
Material Gehäuse : Stahlblech, verzinkt
Farbe : verzinkt
Gewicht : 8,15 kg
Gewicht mit Verpackung : 10,84 kg
Nennweite : 350 mm
Breite : 525 mm
Höhe : 525 mm
Tiefe : 268 mm
Breite mit Verpackung : 615 mm
Höhe mit Verpackung : 615 mm
Tiefe mit Verpackung : 400 mm
EX-Bezeichnung nach ATEX-Richtlinie : Ex II 2 G
EX-Bezeichnung nach Norm : Ex eb IIB + H2 T3 Gb / Ex h
IIB + H2 T3 Gb
Ta-Umgebungstemperatur : -40  C < Ta < +60  C
IA/IN : 3,4
Zeit tA : 170 sek
Betriebsart : S1
PTC DIN 44082 : M 130
EG-Baumusterprüfbescheinigung : TÜV-A 19 ATEX0102 X,
IECEx EPS 19.0018X
Temperaturklasse : T3
Wärmeklasse von Isolierstoffen Th. Cl. : 155 (F)
Verpackungseinheit : 1 Stück
Sortiment : G
GTIN (EAN) : 4012799941248
Hersteller: MAICO
DZS 35/4 B Ex e Axial-Wandventilator
Artikelnummer: 0094.0124
Menge: 1,000 Stck

**10.1140 DZQ 35/2 Axial-Wandventilator Axial-Wandventilator mit quadratischer Wandplatte, DN350, Drehstrom, e**
Produktausführung :
Drehstrommotor
Ex II 2G Ex eb IIB+H2 T3/T4 Gb X / Ex II 2G Ex h IIB+H2
T3/T4 Gb X.
Für Einsatztemperaturen von -40  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 5.460 m3/h
Drehzahl : 2.900 1/min
Laufradtyp : axial
Drehzahlsteuerbar : -
Reversierbarkeit : +
Spannungsart : Drehstrom
Bemessungsspannung : 400 V
Netzfrequenz : 50 Hz
Nennleistung : 580 W
cos : 0,64
INenn : 1,3 A
Imax bei UNenn : 1,96 A
Schutzart : IP 64
Wärmeklasse : F
Einbauort : Wand / Decke
Einbauart : Aufputz
Einbaulage : senkrecht / waagerecht
Material : Stahlblech, verzinkt
Material Gehäuse : Stahlblech, verzinkt
Farbe : verzinkt
Gewicht : 13,74 kg
Gewicht mit Verpackung : 15,67 kg
Nennweite : 350 mm
Breite : 525 mm
Höhe : 525 mm
Tiefe : 288,5 mm
Breite mit Verpackung : 540 mm
Höhe mit Verpackung : 540 mm
Tiefe mit Verpackung : 335 mm
EX-Bezeichnung nach ATEX-Richtlinie : Ex II 2 G
EX-Bezeichnung nach Norm : Ex eb IIB + H2 T3 Gb / Ex h
IIB + H2 T3 Gb
Ta-Umgebungstemperatur : -40  C < Ta < +60  C
IA/IN : 6,9
Zeit tA : 35 sek
Betriebsart : S1
PTC DIN 44082 : M 100
EG-Baumusterprüfbescheinigung : TÜV-A 19 ATEX0102 X,
IECEx EPS 19.0018X
Temperaturklasse : T3
Wärmeklasse von Isolierstoffen Th. Cl. : 155 (F)
Verpackungseinheit : 1 Stück
Sortiment : G
GTIN (EAN) : 4012799831792
Hersteller: MAICO
DZQ 35/2 B Ex e Axial-Wandventilator
Artikelnummer: 0083.0179
Menge: 1,000 Stck

**10.1141 DZS 35/2 Axial-Wandventilator Axial-Wandventilator mit Stahlwandring, DN350, Drehstrom, explosionsge**
Produktausführung :
Drehstrommotor
Ex II 2G Ex eb IIB+H2 T3/T4 Gb X / Ex II 2G Ex h IIB+H2
T3/T4 Gb X.
Für Einsatztemperaturen von -40  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 5.460 m3/h
Drehzahl : 2.900 1/min
Laufradtyp : axial
Drehzahlsteuerbar : -
Reversierbarkeit : +
Spannungsart : Drehstrom
Bemessungsspannung : 400 V
Netzfrequenz : 50 Hz
Nennleistung : 580 W
cos : 0,64
INenn : 1,3 A
Imax bei UNenn : 1,96 A
Schutzart : IP 64
Wärmeklasse : F
Einbauort : Wand / Decke
Einbauart : Aufputz
Einbaulage : senkrecht / waagerecht
Material : Stahlblech, verzinkt
Material Gehäuse : Stahlblech, verzinkt
Farbe : verzinkt
Gewicht : 10,45 kg
Gewicht mit Verpackung : 13,07 kg
Nennweite : 350 mm
Breite : 525 mm
Höhe : 525 mm
Tiefe : 293 mm
Breite mit Verpackung : 610 mm
Höhe mit Verpackung : 610 mm
Tiefe mit Verpackung : 400 mm
EX-Bezeichnung nach ATEX-Richtlinie : Ex II 2 G
EX-Bezeichnung nach Norm : Ex eb IIB + H2 T3 Gb / Ex h
IIB + H2 T3 Gb
Ta-Umgebungstemperatur : -40  C < Ta < +60  C
IA/IN : 6,9
Zeit tA : 35 sek
Betriebsart : S1
PTC DIN 44082 : M 100
EG-Baumusterprüfbescheinigung : TÜV-A 19 ATEX0102 X,
IECEx EPS 19.0018X
Temperaturklasse : T3
Wärmeklasse von Isolierstoffen Th. Cl. : 155 (F)
Verpackungseinheit : 1 Stück
Sortiment : G
GTIN (EAN) : 4012799941255
Hersteller: MAICO
DZS 35/2 B Ex e Axial-Wandventilator
Artikelnummer: 0094.0125
Menge: 1,000 Stck

**10.1142 DZQ 40/6 Axial-Wandventilator Axial-Wandventilator mit quadratischer Wandplatte, DN400, Drehstrom, e**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 2.740 m3/h
Drehzahl : 985 1/min
Laufradtyp : axial
Drehzahlsteuerbar : +
Reversierbarkeit : +
Spannungsart : Drehstrom
Bemessungsspannung : 400 V
Netzfrequenz : 50 Hz
Nennleistung : 95 W
cos : 0,25
INenn : 0,54 A
Imax bei UNenn : 0,56 A
Schutzart : IP 64
Wärmeklasse : F
Einbauort : Wand / Decke
Einbauart : Aufputz
Einbaulage : senkrecht / waagerecht
Material : Stahlblech, verzinkt
Material Gehäuse : Stahlblech, verzinkt
Farbe : verzinkt
Gewicht : 14,7 kg
Gewicht mit Verpackung : 17,79 kg
Nennweite : 400 mm
Breite : 580 mm
Höhe : 580 mm
Tiefe : 272 mm
Breite mit Verpackung : 615 mm
Höhe mit Verpackung : 615 mm
Tiefe mit Verpackung : 395 mm
EX-Bezeichnung nach ATEX-Richtlinie : Ex II 2 G
EX-Bezeichnung nach Norm : Ex eb IIB + H2 T4 Gb / Ex h
IIB + H2 T4 Gb
Ta-Umgebungstemperatur : -40  C < Ta < +40  C
IA/IN : 3,2
Zeit tA : 240 sek
Betriebsart : S1
PTC DIN 44082 : M 100
EG-Baumusterprüfbescheinigung : TÜV-A 19 ATEX0102 X,
IECEx EPS 19.0018X
Temperaturklasse : T4
Wärmeklasse von Isolierstoffen Th. Cl. : 155 (F)
Verpackungseinheit : 1 Stück
Sortiment : G
GTIN (EAN) : 4012799831808
Hersteller: MAICO
DZQ 40/6 B Ex e Axial-Wandventilator
Artikelnummer: 0083.0180
Menge: 1,000 Stck

**10.1143 DZS 40/6 Axial-Wandventilator Axial-Wandventilator mit Stahlwandring, DN400, Drehstrom, explosionsge**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 2.740 m3/h
Drehzahl : 985 1/min
Laufradtyp : axial
Drehzahlsteuerbar : +
Reversierbarkeit : +
Spannungsart : Drehstrom
Bemessungsspannung : 400 V
Netzfrequenz : 50 Hz
Nennleistung : 95 W
cos : 0,25
INenn : 0,54 A
Imax bei UNenn : 0,56 A
Schutzart : IP 64
Wärmeklasse : F
Einbauort : Wand / Decke
Einbauart : Aufputz
Einbaulage : senkrecht / waagerecht
Material : Stahlblech, verzinkt
Material Gehäuse : Stahlblech, verzinkt
Farbe : verzinkt
Gewicht : 14,5 kg
Gewicht mit Verpackung : 16,5 kg
Nennweite : 400 mm
Breite : 580 mm
Höhe : 580 mm
Tiefe : 281 mm
Breite mit Verpackung : 600 mm
Höhe mit Verpackung : 600 mm
Tiefe mit Verpackung : 282 mm
EX-Bezeichnung nach ATEX-Richtlinie : Ex II 2 G
EX-Bezeichnung nach Norm : Ex eb IIB + H2 T4 Gb / Ex h
IIB + H2 T4 Gb
Ta-Umgebungstemperatur : -40  C < Ta < +40  C
IA/IN : 3,2
Zeit tA : 240 sek
Betriebsart : S1
PTC DIN 44082 : M 100
EG-Baumusterprüfbescheinigung : TÜV-A 19 ATEX0102 X,
IECEx EPS 19.0018X
Temperaturklasse : T4
Wärmeklasse von Isolierstoffen Th. Cl. : 155 (F)
Verpackungseinheit : 1 Stück
Sortiment : G
GTIN (EAN) : 4012799941262
Hersteller: MAICO
DZS 40/6 B Ex e Axial-Wandventilator
Artikelnummer: 0094.0126
Menge: 1,000 Stck

**10.1144 DZQ 40/4 Axial-Wandventilator Axial-Wandventilator mit quadratischer Wandplatte, DN400, Drehstrom, e**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 4.130 m3/h
Drehzahl : 1.465 1/min
Laufradtyp : axial
Drehzahlsteuerbar : +
Reversierbarkeit : +
Spannungsart : Drehstrom
Bemessungsspannung : 400 V
Netzfrequenz : 50 Hz
Nennleistung : 170 W
cos : 0,45
INenn : 0,55 A
Imax bei UNenn : 0,71 A
Schutzart : IP 64
Wärmeklasse : F
Einbauort : Wand / Decke
Einbauart : Aufputz
Einbaulage : senkrecht / waagerecht
Material : Stahlblech, verzinkt
Material Gehäuse : Stahlblech, verzinkt
Farbe : verzinkt
Gewicht : 14,86 kg
Gewicht mit Verpackung : 18 kg
Nennweite : 400 mm
Breite : 580 mm
Höhe : 580 mm
Tiefe : 272 mm
Breite mit Verpackung : 615 mm
Höhe mit Verpackung : 615 mm
Tiefe mit Verpackung : 400 mm
EX-Bezeichnung nach ATEX-Richtlinie : Ex II 2 G
EX-Bezeichnung nach Norm : Ex eb IIB + H2 T4 Gb / Ex h
IIB + H2 T4 Gb
Ta-Umgebungstemperatur : -40  C < Ta < +40  C
IA/IN : 5,7
Zeit tA : 110 sek
Betriebsart : S1
PTC DIN 44082 : M 100
EG-Baumusterprüfbescheinigung : TÜV-A 19 ATEX0102 X,
IECEx EPS 19.0018X
Temperaturklasse : T4
Wärmeklasse von Isolierstoffen Th. Cl. : 155 (F)
Verpackungseinheit : 1 Stück
Sortiment : G
GTIN (EAN) : 4012799831815
Hersteller: MAICO
DZQ 40/4 B Ex e Axial-Wandventilator
Artikelnummer: 0083.0181
Menge: 1,000 Stck

**10.1145 DZS 40/4 Axial-Wandventilator Axial-Wandventilator mit Stahlwandring, DN400, Drehstrom, explosionsge**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 4.130 m3/h
Drehzahl : 1.465 1/min
Laufradtyp : axial
Drehzahlsteuerbar : +
Reversierbarkeit : +
Spannungsart : Drehstrom
Bemessungsspannung : 400 V
Netzfrequenz : 50 Hz
Nennleistung : 170 W
cos : 0,49
INenn : 0,55 A
Imax bei UNenn : 0,71 A
Schutzart : IP 64
Wärmeklasse : F
Einbauort : Wand / Decke
Einbauart : Aufputz
Einbaulage : senkrecht / waagerecht
Material : Stahlblech, verzinkt
Material Gehäuse : Stahlblech, verzinkt
Farbe : verzinkt
Gewicht : 11,74 kg
Gewicht mit Verpackung : 14,61 kg
Nennweite : 400 mm
Breite : 580 mm
Höhe : 580 mm
Tiefe : 281 mm
Breite mit Verpackung : 615 mm
Höhe mit Verpackung : 615 mm
Tiefe mit Verpackung : 400 mm
EX-Bezeichnung nach ATEX-Richtlinie : Ex II 2 G
EX-Bezeichnung nach Norm : Ex eb IIB + H2 T4 Gb / Ex h
IIB + H2 T4 Gb
Ta-Umgebungstemperatur : -40  C < Ta < +40  C
IA/IN : 5,7
Zeit tA : 110 sek
Betriebsart : S1
PTC DIN 44082 : M 100
EG-Baumusterprüfbescheinigung : TÜV-A 19 ATEX0102 X,
IECEx EPS 19.0018X
Temperaturklasse : T4
Wärmeklasse von Isolierstoffen Th. Cl. : 155 (F)
Verpackungseinheit : 1 Stück
Sortiment : G
GTIN (EAN) : 4012799941279
Hersteller: MAICO
DZS 40/4 B Ex e Axial-Wandventilator
Artikelnummer: 0094.0127
Menge: 1,000 Stck

**10.1146 DZQ 45/6 Axial-Wandventilator Axial-Wandventilator mit quadratischer Wandplatte, DN450, Drehstrom, e**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 4.240 m3/h
Drehzahl : 970 1/min
Laufradtyp : axial
Drehzahlsteuerbar : +
Reversierbarkeit : +
Spannungsart : Drehstrom
Bemessungsspannung : 400 V
Netzfrequenz : 50 Hz
Nennleistung : 140 W
cos : 0,36
INenn : 0,56 A
Imax bei UNenn : 0,62 A
Schutzart : IP 64
Wärmeklasse : F
Einbauort : Wand / Decke
Einbauart : Aufputz
Einbaulage : senkrecht / waagerecht
Material : Stahlblech, verzinkt
Material Gehäuse : Stahlblech, verzinkt
Farbe : verzinkt
Gewicht : 16,05 kg
Gewicht mit Verpackung : 19,12 kg
Nennweite : 450 mm
Breite : 630 mm
Höhe : 630 mm
Tiefe : 269 mm
Breite mit Verpackung : 665 mm
Höhe mit Verpackung : 665 mm
Tiefe mit Verpackung : 340 mm
EX-Bezeichnung nach ATEX-Richtlinie : Ex II 2 G
EX-Bezeichnung nach Norm : Ex eb IIB + H2 T4 Gb / Ex h
IIB + H2 T4 Gb
Ta-Umgebungstemperatur : -40  C < Ta < +40  C
IA/IN : 3,1
Zeit tA : 240 sek
Betriebsart : S1
PTC DIN 44082 : M 100
EG-Baumusterprüfbescheinigung : TÜV-A 19 ATEX0102 X,
IECEx EPS 19.0018X
Temperaturklasse : T4
Wärmeklasse von Isolierstoffen Th. Cl. : 155 (F)
Verpackungseinheit : 1 Stück
Sortiment : G
GTIN (EAN) : 4012799831822
Hersteller: MAICO
DZQ 45/6 B Ex e Axial-Wandventilator
Artikelnummer: 0083.0182
Menge: 1,000 Stck

**10.1147 DZQ 45/4 Axial-Wandventilator Axial-Wandventilator mit quadratischer Wandplatte, DN450, Drehstrom, e**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 6.400 m3/h
Drehzahl : 1.425 1/min
Laufradtyp : axial
Drehzahlsteuerbar : +
Reversierbarkeit : +
Spannungsart : Drehstrom
Bemessungsspannung : 400 V
Netzfrequenz : 50 Hz
Nennleistung : 330 W
cos : 0,67
INenn : 0,7 A
Imax bei UNenn : 1,1 A
Schutzart : IP 64
Wärmeklasse : F
Einbauort : Wand / Decke
Einbauart : Aufputz
Einbaulage : senkrecht / waagerecht
Material : Stahlblech, verzinkt
Material Gehäuse : Stahlblech, verzinkt
Farbe : verzinkt
Gewicht : 16,49 kg
Gewicht mit Verpackung : 19,7 kg
Nennweite : 450 mm
Breite : 630 mm
Höhe : 630 mm
Tiefe : 269 mm
Breite mit Verpackung : 655 mm
Höhe mit Verpackung : 655 mm
Tiefe mit Verpackung : 320 mm
EX-Bezeichnung nach ATEX-Richtlinie : Ex II 2 G
EX-Bezeichnung nach Norm : Ex eb IIB + H2 T4 Gb / Ex h
IIB + H2 T4 Gb
Ta-Umgebungstemperatur : -40  C < Ta < +40  C
IA/IN : 4,5
Zeit tA : 110 sek
Betriebsart : S1
PTC DIN 44082 : M 100
EG-Baumusterprüfbescheinigung : TÜV-A 19 ATEX0102 X,
IECEx EPS 19.0018X
Temperaturklasse : T4
Wärmeklasse von Isolierstoffen Th. Cl. : 155 (F)
Verpackungseinheit : 1 Stück
Sortiment : G
GTIN (EAN) : 4012799831839
Hersteller: MAICO
DZQ 45/4 B Ex e Axial-Wandventilator
Artikelnummer: 0083.0183
Menge: 1,000 Stck

**10.1148 DZQ 50/6 Axial-Wandventilator Axial-Wandventilator mit quadratischer Wandplatte, DN500, Drehstrom, e**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 5.320 m3/h
Drehzahl : 960 1/min
Laufradtyp : axial
Drehzahlsteuerbar : +
Reversierbarkeit : +
Spannungsart : Drehstrom
Bemessungsspannung : 400 V
Netzfrequenz : 50 Hz
Nennleistung : 165 W
cos : 0,41
INenn : 0,56 A
Imax bei UNenn : 0,73 A
Schutzart : IP 64
Wärmeklasse : F
Einbauort : Wand / Decke
Einbauart : Aufputz
Einbaulage : senkrecht / waagerecht
Material : Stahlblech, verzinkt
Material Gehäuse : Stahlblech, verzinkt
Farbe : verzinkt
Gewicht : 18,44 kg
Gewicht mit Verpackung : 22,36 kg
Nennweite : 500 mm
Breite : 700 mm
Höhe : 700 mm
Tiefe : 269 mm
Breite mit Verpackung : 730 mm
Höhe mit Verpackung : 730 mm
Tiefe mit Verpackung : 440 mm
EX-Bezeichnung nach ATEX-Richtlinie : Ex II 2 G
EX-Bezeichnung nach Norm : Ex eb IIB + H2 T4 Gb / Ex h
IIB + H2 T4 Gb
Ta-Umgebungstemperatur : -40  C < Ta < +40  C
IA/IN : 3,1
Zeit tA : 240 sek
Betriebsart : S1
PTC DIN 44082 : M 100
EG-Baumusterprüfbescheinigung : TÜV-A 19 ATEX0102 X,
IECEx EPS 19.0018X
Temperaturklasse : T4
Wärmeklasse von Isolierstoffen Th. Cl. : 155 (F)
Verpackungseinheit : 1 Stück
Sortiment : G
GTIN (EAN) : 4012799831846
Hersteller: MAICO
DZQ 50/6 B Ex e Axial-Wandventilator
Artikelnummer: 0083.0184
Menge: 1,000 Stck

**10.1149 DZS 50/6 Axial-Wandventilator Axial-Wandventilator mit Stahlwandring, DN500, Drehstrom, explosionsge**
Produktausführung:
Drehstrommotor
Ex II 2G Ex eb IIB+H2 T3/T4 Gb X / Ex II 2G Ex h IIB+H2
T3/T4 Gb X.
Für Einsatztemperaturen von -40  C < Ta < +40  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 5.320 m3/h
Drehzahl : 960 1/min
Laufradtyp : axial
Drehzahlsteuerbar : +
Reversierbarkeit : +
Spannungsart : Drehstrom
Bemessungsspannung : 400 V
Netzfrequenz : 50 Hz
Nennleistung : 165 W
cos : 0,41
INenn : 0,56 A
Imax bei UNenn : 0,73 A
Schutzart : IP 64
Wärmeklasse : F
Einbauort : Wand / Decke
Einbauart : Aufputz
Einbaulage : senkrecht / waagerecht
Material : Stahlblech, verzinkt
Material Gehäuse : Stahlblech, verzinkt
Farbe : verzinkt
Gewicht : 14,3 kg
Gewicht mit Verpackung : 18,53 kg
Nennweite : 500 mm
Breite : 700 mm
Höhe : 700 mm
Tiefe : 270 mm
Breite mit Verpackung : 720 mm
Höhe mit Verpackung : 720 mm
Tiefe mit Verpackung : 420 mm
EX-Bezeichnung nach ATEX-Richtlinie : Ex II 2 G
EX-Bezeichnung nach Norm : Ex eb IIB + H2 T4 Gb / Ex h
IIB + H2 T4 Gb
Ta-Umgebungstemperatur : -40  C < Ta < +40  C
IA/IN : 3,1
Zeit tA : 240 sek
Betriebsart : S1
PTC DIN 44082 : M 100
EG-Baumusterprüfbescheinigung : TÜV-A 19 ATEX0102 X,
IECEx EPS 19.0018X
Temperaturklasse : T4
Wärmeklasse von Isolierstoffen Th. Cl. : 155 (F)
Verpackungseinheit : 1 Stück
Sortiment : G
GTIN (EAN) : 4012799941286
Hersteller: MAICO
DZS 50/6 B Ex e Axial-Wandventilator
Artikelnummer: 0094.0128
Menge: 1,000 Stck

**10.1150 DZQ 50/4 Axial-Wandventilator Axial-Wandventilator mit quadratischer Wandplatte, DN500, Drehstrom, e**
Produktausführung :
Drehstrommotor
Ex II 2G Ex eb IIB+H2 T3/T4 Gb X / Ex II 2G Ex h IIB+H2
T3/T4 Gb X.
Für Einsatztemperaturen von -40  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 8.200 m3/h
Drehzahl : 1.440 1/min
Laufradtyp : axial
Drehzahlsteuerbar : +
Reversierbarkeit : +
Spannungsart : Drehstrom
Bemessungsspannung : 400 V
Netzfrequenz : 50 Hz
Nennleistung : 420 W
cos : 0,74
INenn : 0,82 A
Imax bei UNenn : 1,83 A
Schutzart : IP 64
Wärmeklasse : F
Einbauort : Wand / Decke
Einbauart : Aufputz
Einbaulage : senkrecht / waagerecht
Material : Stahlblech, verzinkt
Material Gehäuse : Stahlblech, verzinkt
Farbe : verzinkt
Gewicht : 24,12 kg
Gewicht mit Verpackung : 28,1 kg
Nennweite : 500 mm
Breite : 700 mm
Höhe : 700 mm
Tiefe : 293,5 mm
Breite mit Verpackung : 730 mm
Höhe mit Verpackung : 730 mm
Tiefe mit Verpackung : 420 mm
EX-Bezeichnung nach ATEX-Richtlinie : Ex II 2 G
EX-Bezeichnung nach Norm : Ex eb IIB + H2 T3 Gb / Ex h
IIB + H2 T3 Gb
Ta-Umgebungstemperatur : -40  C < Ta < +60  C
IA/IN : 4,6
Zeit tA : 240 sek
Betriebsart : S1
PTC DIN 44082 : M 130
EG-Baumusterprüfbescheinigung : TÜV-A 19 ATEX0102 X,
IECEx EPS 19.0018X
Temperaturklasse : T3
Wärmeklasse von Isolierstoffen Th. Cl. : 155 (F)
Verpackungseinheit : 1 Stück
Sortiment : G
GTIN (EAN) : 4012799831853
Hersteller: MAICO
DZQ 50/4 B Ex e Axial-Wandventilator
Artikelnummer: 0083.0185
Menge: 1,000 Stck

**10.1151 DZS 50/4 Axial-Wandventilator Axial-Wandventilator mit Stahlwandring, DN500, Drehstrom, explosionsge**
Produktausführung :
Drehstrommotor
Ex II 2G Ex eb IIB+H2 T3/T4 Gb X / Ex II 2G Ex h IIB+H2
T3/T4 Gb X.
Für Einsatztemperaturen von -40  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 8.200 m3/h
Drehzahl : 1.440 1/min
Laufradtyp : axial
Drehzahlsteuerbar : +
Reversierbarkeit : +
Spannungsart : Drehstrom
Bemessungsspannung : 400 V
Netzfrequenz : 50 Hz
Nennleistung : 420 W
cos : 0,74
INenn : 0,82 A
Imax bei UNenn : 1,83 A
Schutzart : IP 64
Wärmeklasse : F
Einbauort : Wand / Decke
Einbauart : Aufputz
Einbaulage : senkrecht / waagerecht
Material : Stahlblech, verzinkt
Material Gehäuse : Stahlblech, verzinkt
Farbe : verzinkt
Gewicht : 20,69 kg
Gewicht mit Verpackung : 24,41 kg
Nennweite : 500 mm
Breite : 700 mm
Höhe : 700 mm
Tiefe : 294,5 mm
Breite mit Verpackung : 730 mm
Höhe mit Verpackung : 730 mm
Tiefe mit Verpackung : 435 mm
EX-Bezeichnung nach ATEX-Richtlinie : Ex II 2 G
EX-Bezeichnung nach Norm : Ex eb IIB + H2 T3 Gb / Ex h
IIB + H2 T3 Gb
Ta-Umgebungstemperatur : -40  C < Ta < +60  C
IA/IN : 4,6
Zeit tA : 240 sek
Betriebsart : S1
PTC DIN 44082 : M 130
EG-Baumusterprüfbescheinigung : TÜV-A 19 ATEX0102 X,
IECEx EPS 19.0018X
Temperaturklasse : T3
Wärmeklasse von Isolierstoffen Th. Cl. : 155 (F)
Verpackungseinheit : 1 Stück
Sortiment : G
GTIN (EAN) : 4012799941293
Hersteller: MAICO
DZS 50/4 B Ex e Axial-Wandventilator
Artikelnummer: 0094.0129
Menge: 1,000 Stck

**10.1152 DZQ 60/6 Axial-Wandventilator Axial-Wandventilator mit quadratischer Wandplatte, DN600, Drehstrom, e**
Produktausführung :
Drehstrommotor
Ex II 2G Ex eb IIB+H2 T3/T4 Gb X / Ex II 2G Ex h IIB+H2
T3/T4 Gb X.
Für Einsatztemperaturen von -40  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 9.450 m3/h
Drehzahl : 960 1/min
Laufradtyp : axial
Drehzahlsteuerbar : +
Reversierbarkeit : +
Spannungsart : Drehstrom
Bemessungsspannung : 400 V
Netzfrequenz : 50 Hz
Nennleistung : 295 W
cos : 0,65
INenn : 0,66 A
Imax bei UNenn : 1,32 A
Schutzart : IP 64
Wärmeklasse : F
Einbauort : Wand / Decke
Einbauart : Aufputz
Einbaulage : senkrecht / waagerecht
Material : Stahlblech, verzinkt
Material Gehäuse : Stahlblech, verzinkt
Farbe : verzinkt
Gewicht : 27,3 kg
Gewicht mit Verpackung : 33,02 kg
Nennweite : 600 mm
Breite : 820 mm
Höhe : 820 mm
Tiefe : 317,5 mm
Breite mit Verpackung : 845 mm
Höhe mit Verpackung : 845 mm
Tiefe mit Verpackung : 430 mm
EX-Bezeichnung nach ATEX-Richtlinie : Ex II 2 G
EX-Bezeichnung nach Norm : Ex eb IIB + H2 T3 Gb / Ex h
IIB + H2 T3 Gb
Ta-Umgebungstemperatur : -40  C < Ta < +60  C
IA/IN : 4,5
Zeit tA : 290 sek
Betriebsart : S1
PTC DIN 44082 : M 130
EG-Baumusterprüfbescheinigung : TÜV-A 19 ATEX0102 X,
IECEx EPS 19.0018X
Temperaturklasse : T3
Wärmeklasse von Isolierstoffen Th. Cl. : 155 (F)
Verpackungseinheit : 1 Stück
Sortiment : G
GTIN (EAN) : 4012799831860
Hersteller: MAICO
DZQ 60/6 B Ex e Axial-Wandventilator
Artikelnummer: 0083.0186
Menge: 1,000 Stck

**10.1153 DZS 60/6 Axial-Wandventilator Axial-Wandventilator mit Stahlwandring, DN600, Drehstrom, explosionsge**
Produktausführung :
Drehstrommotor
Ex II 2G Ex eb IIB+H2 T3/T4 Gb X / Ex II 2G Ex h IIB+H2
T3/T4 Gb X.
Für Einsatztemperaturen von -40  C < Ta < +60  C.
Für Be- oder Entlüftung umschaltbar.
Besondere Eigenschaften :
Axial-Wandventilator, explosionsgeschützt, Medium Gas.
Explosionsschutz und Zulassungen nach ATEX und IECEx.
Für alle Gase und Dämpfe der Ex-Gruppe IIA und IIB und
zusätzlich für Wasserstoff qualifiziert.
MAICO Ex-Ventilatoren erfüllen die
Sicherheitsanforderungen der Europäischen Richtlinie RL
2014/34/EU für Geräte und Schutzsysteme in
explosionsgefährdeten Bereichen.
Für Zonen 1 und 2.
Zündschutzarten: "e" - erhöhte Sicherheit und "c" -
konstruktive Sicherheit.
Schutzart IP 64.
Schutzgitter auf der Saugseite, Berührungsschutz gemäß
DIN EN ISO 13857.
Einbau in jeder Lage möglich.
Typenreihe:
EZQ / DZQ .. Ex e mit quadratischer Wandplatte.
EZS / DZS .. Ex e mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 9.450 m3/h
Drehzahl : 960 1/min
Laufradtyp : axial
Drehzahlsteuerbar : +
Reversierbarkeit : +
Spannungsart : Drehstrom
Bemessungsspannung : 400 V
Netzfrequenz : 50 Hz
Nennleistung : 295 W
cos : 0,65
INenn : 0,66 A
Imax bei UNenn : 1,32 A
Schutzart : IP 64
Wärmeklasse : F
Einbauort : Wand / Decke
Einbauart : Aufputz
Einbaulage : senkrecht / waagerecht
Material : Stahlblech, verzinkt
Material Gehäuse : Stahlblech, verzinkt
Farbe : verzinkt
Gewicht : 29,4 kg
Gewicht mit Verpackung : 30,2 kg
Nennweite : 600 mm
Breite : 820 mm
Höhe : 820 mm
Tiefe : 315,5 mm
Breite mit Verpackung : 850 mm
Höhe mit Verpackung : 850 mm
Tiefe mit Verpackung : 430 mm
EX-Bezeichnung nach ATEX-Richtlinie : Ex II 2 G
EX-Bezeichnung nach Norm : Ex eb IIB + H2 T3 Gb / Ex h
IIB + H2 T3 Gb
Ta-Umgebungstemperatur : -40  C < Ta < +60  C
IA/IN : 4,5
Zeit tA : 290 sek
Betriebsart : S1
PTC DIN 44082 : M 130
EG-Baumusterprüfbescheinigung : TÜV-A 19 ATEX0102 X,
IECEx EPS 19.0018X
Temperaturklasse : T3
Wärmeklasse von Isolierstoffen Th. Cl. : 155 (F)
Verpackungseinheit : 1 Stück
Sortiment : G
GTIN (EAN) : 4012799941309
Hersteller: MAICO
DZS 60/6 B Ex e Axial-Wandventilator
Artikelnummer: 0094.0130
Menge: 1,000 Stck

**10.1154 DAQ 63/8 Axial-Wandventilator Axial-Wandventilator mit quadratischer Wandplatte, DN 630, Drehstrom,**
Merkmale :
Axial-Wandventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Mit quadratrischer Wandplatte.
Leistungsstarker Ventilator für große Fördervolumen.
Gehäuse und Wandplatte aus Stahlblech.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 7.125 m3/h
Drehzahl : 720 1/min
Laufradtyp : axial
Drehzahlsteuerbar : +
Reversierbarkeit : -
Spannungsart : Drehstrom
Bemessungsspannung : 400 V
Netzfrequenz : 50 Hz
Nennleistung : 250 W
INenn : 1,2 A
Schutzart : IP 55
Wärmeklasse : F
Polumschaltbar : -
Einbauort : Wand / Decke
Einbaulage : horizontal
Material : Stahlblech, verzinkt
Material Gehäuse : Stahl
Farbe : silber
Gewicht : 26 kg
Gewicht mit Verpackung : 30 kg
Nennweite : 630 mm
Breite : 800 mm
Höhe : 420 mm
Tiefe : 800 mm
Breite mit Verpackung : 860 mm
Höhe mit Verpackung : 460 mm
Tiefe mit Verpackung : 860 mm
EX-Bezeichnung nach ATEX-Richtlinie : Ex II 2 G
EX-Bezeichnung nach Norm : Ex db IIB+H2 T4 Gb X / Ex h
IIB+H2 T4 Gb X
Ta-Umgebungstemperatur : -20  C < Ta < +60  C
Betriebsart : S1
PTC DIN 44082 : M 100
Temperaturklasse : T4
Verpackungseinheit : 1 Stück
Sortiment : G
GTIN (EAN) : 4012799733362
Hersteller: MAICO
DAQ 63/8 Ex Axial-Wandventilator
Artikelnummer: 0073.0336
Menge: 1,000 Stck

**10.1155 DAQ 63/6 Axial-Wandventilator Axial-Wandventilator mit quadratischer Wandplatte, DN 630, Drehstrom,**
Merkmale :
Axial-Wandventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Mit quadratrischer Wandplatte.
Leistungsstarker Ventilator für große Fördervolumen.
Gehäuse und Wandplatte aus Stahlblech.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 9.500 m3/h
Drehzahl : 960 1/min
Laufradtyp : axial
Drehzahlsteuerbar : +
Reversierbarkeit : -
Spannungsart : Drehstrom
Bemessungsspannung : 400 V
Netzfrequenz : 50 Hz
Nennleistung : 370 W
INenn : 1,25 A
Schutzart : IP 55
Wärmeklasse : F
Polumschaltbar : -
Einbauort : Wand / Decke
Einbaulage : horizontal
Material : Stahlblech, verzinkt
Material Gehäuse : Stahl
Farbe : silber
Gewicht : 26 kg
Gewicht mit Verpackung : 30 kg
Nennweite : 630 mm
Breite : 800 mm
Höhe : 420 mm
Tiefe : 800 mm
Breite mit Verpackung : 860 mm
Höhe mit Verpackung : 460 mm
Tiefe mit Verpackung : 860 mm
EX-Bezeichnung nach ATEX-Richtlinie : Ex II 2 G
EX-Bezeichnung nach Norm : Ex db IIB+H2 T4 Gb X / Ex h
IIB+H2 T4 Gb X
Ta-Umgebungstemperatur : -20  C < Ta < +60  C
Betriebsart : S1
PTC DIN 44082 : M 100
Temperaturklasse : T4
Verpackungseinheit : 1 Stück
Sortiment : G
GTIN (EAN) : 4012799733355
Hersteller: MAICO
DAQ 63/6 Ex Axial-Wandventilator
Artikelnummer: 0073.0335
Menge: 1,000 Stck

**10.1156 DAQ 63/4 Axial-Wandventilator Axial-Wandventilator mit quadratischer Wandplatte, DN 630, Drehstrom,**
Merkmale :
Axial-Wandventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Mit quadratrischer Wandplatte.
Leistungsstarker Ventilator für große Fördervolumen.
Gehäuse und Wandplatte aus Stahlblech.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 13.500 m3/h
Drehzahl : 1.440 1/min
Laufradtyp : axial
Drehzahlsteuerbar : +
Reversierbarkeit : -
Spannungsart : Drehstrom
Bemessungsspannung : 400 V
Netzfrequenz : 50 Hz
Nennleistung : 1.100 W
INenn : 2,7 A
Schutzart : IP 55
Wärmeklasse : F
Polumschaltbar : -
Einbauort : Wand / Decke
Einbaulage : horizontal
Material : Stahlblech, verzinkt
Material Gehäuse : Stahl
Farbe : silber
Gewicht : 26 kg
Gewicht mit Verpackung : 30 kg
Nennweite : 630 mm
Breite : 800 mm
Höhe : 420 mm
Tiefe : 800 mm
Breite mit Verpackung : 860 mm
Höhe mit Verpackung : 460 mm
Tiefe mit Verpackung : 860 mm
EX-Bezeichnung nach ATEX-Richtlinie : Ex II 2 G
EX-Bezeichnung nach Norm : Ex db IIB+H2 T4 Gb X / Ex h
IIB+H2 T4 Gb X
Ta-Umgebungstemperatur : -20  C < Ta < +60  C
Betriebsart : S1
PTC DIN 44082 : M 100
Temperaturklasse : T4
Verpackungseinheit : 1 Stück
Sortiment : G
GTIN (EAN) : 4012799733348
Hersteller: MAICO
DAQ 63/4 Ex Axial-Wandventilator
Artikelnummer: 0073.0334
Menge: 1,000 Stck

**10.1157 DAQ 71/8 Axial-Wandventilator Axial-Wandventilator mit quadratischer Wandplatte, DN 710, Drehstrom,**
Merkmale :
Axial-Wandventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Mit quadratrischer Wandplatte.
Leistungsstarker Ventilator für große Fördervolumen.
Gehäuse und Wandplatte aus Stahlblech.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Unterscheidung in Nennweiten und Polzahlen
Fördervolumen : 9.938 m3/h
Drehzahl : 720 1/min
Laufradtyp : axial
Drehzahlsteuerbar : +
Reversierbarkeit : -
Spannungsart : Drehstrom
Bemessungsspannung : 400 V
Netzfrequenz : 50 Hz
Nennleistung : 370 W
INenn : 1,3 A
Schutzart : IP 55
Wärmeklasse : F
Polumschaltbar : -
Einbauort : Wand / Decke
Einbaulage : horizontal
Material : Stahlblech, verzinkt
Material Gehäuse : Stahl
Farbe : silber
Gewicht : 35 kg
Gewicht mit Verpackung : 39 kg
Nennweite : 710 mm
Breite : 850 mm
Höhe : 465 mm
Tiefe : 850 mm
Breite mit Verpackung : 860 mm
Höhe mit Verpackung : 485 mm
Tiefe mit Verpackung : 860 mm
EX-Bezeichnung nach ATEX-Richtlinie : Ex II 2 G
EX-Bezeichnung nach Norm : Ex db IIB+H2 T4 Gb X / Ex h
IIB+H2 T4 Gb X
Ta-Umgebungstemperatur : -20  C < Ta < +60  C
Betriebsart : S1
PTC DIN 44082 : M 100
Temperaturklasse : T4
Verpackungseinheit : 1 Stück
Sortiment : G
GTIN (EAN) : 4012799733393
Hersteller: MAICO
DAQ 71/8 Ex Axial-Wandventilator
Artikelnummer: 0073.0339
Menge: 1,000 Stck

**10.1158 DAQ 71/6 Axial-Wandventilator Axial-Wandventilator mit quadratischer Wandplatte, DN 710, Drehstrom,**
Merkmale :
Axial-Wandventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Mit quadratrischer Wandplatte.
Leistungsstarker Ventilator für große Fördervolumen.
Gehäuse und Wandplatte aus Stahlblech.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Unterscheidung in Nennweiten und Polzahlen
Fördervolumen : 13.251 m3/h
Drehzahl : 960 1/min
Laufradtyp : axial
Drehzahlsteuerbar : +
Reversierbarkeit : -
Spannungsart : Drehstrom
Bemessungsspannung : 400 V
Netzfrequenz : 50 Hz
Nennleistung : 750 W
INenn : 2,7 A
Schutzart : IP 55
Wärmeklasse : F
Polumschaltbar : -
Einbauort : Wand / Decke
Einbaulage : horizontal
Material : Stahlblech, verzinkt
Material Gehäuse : Stahl
Farbe : silber
Gewicht : 35 kg
Gewicht mit Verpackung : 39 kg
Nennweite : 710 mm
Breite : 850 mm
Höhe : 465 mm
Tiefe : 850 mm
Breite mit Verpackung : 860 mm
Höhe mit Verpackung : 485 mm
Tiefe mit Verpackung : 860 mm
EX-Bezeichnung nach ATEX-Richtlinie : Ex II 2 G
EX-Bezeichnung nach Norm : Ex db IIB+H2 T4 Gb X / Ex h
IIB+H2 T4 Gb X
Ta-Umgebungstemperatur : -20  C < Ta < +60  C
Betriebsart : S1
PTC DIN 44082 : M 100
Temperaturklasse : T4
Verpackungseinheit : 1 Stück
Sortiment : G
GTIN (EAN) : 4012799733386
Hersteller: MAICO
DAQ 71/6 Ex Axial-Wandventilator
Artikelnummer: 0073.0338
Menge: 1,000 Stck

**10.1159 DAQ 71/4 Axial-Wandventilator Axial-Wandventilator mit quadratischer Wandplatte, DN 710, Drehstrom,**
Merkmale :
Axial-Wandventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Mit quadratrischer Wandplatte.
Leistungsstarker Ventilator für große Fördervolumen.
Gehäuse und Wandplatte aus Stahlblech.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Unterscheidung in Nennweiten und Polzahlen
Fördervolumen : 17.499 m3/h
Drehzahl : 1.440 1/min
Laufradtyp : axial
Drehzahlsteuerbar : +
Reversierbarkeit : -
Spannungsart : Drehstrom
Bemessungsspannung : 400 V
Netzfrequenz : 50 Hz
Nennleistung : 2.200 W
INenn : 5,5 A
Schutzart : IP 55
Wärmeklasse : F
Polumschaltbar : -
Einbauort : Wand / Decke
Einbaulage : horizontal
Material : Stahlblech, verzinkt
Material Gehäuse : Stahl
Farbe : silber
Gewicht : 35 kg
Gewicht mit Verpackung : 39 kg
Nennweite : 710 mm
Breite : 850 mm
Höhe : 465 mm
Tiefe : 850 mm
Breite mit Verpackung : 860 mm
Höhe mit Verpackung : 485 mm
Tiefe mit Verpackung : 860 mm
EX-Bezeichnung nach ATEX-Richtlinie : Ex II 2 G
EX-Bezeichnung nach Norm : Ex db IIB+H2 T4 Gb X / Ex h
IIB+H2 T4 Gb X
Ta-Umgebungstemperatur : -20  C < Ta < +60  C
Betriebsart : S1
PTC DIN 44082 : M 100
Temperaturklasse : T4
Verpackungseinheit : 1 Stück
Sortiment : G
GTIN (EAN) : 4012799733379
Hersteller: MAICO
DAQ 71/4 Ex Axial-Wandventilator
Artikelnummer: 0073.0337
Menge: 1,000 Stck

**10.1160 DZR 20/2 Axial-Rohrventilator Axial-Rohrventilator, DN200, Drehstrom, explosionsgeschützt, Medium: G**
Produktausführung :
Für Einsatztemperaturen von -40  C < Ta < +40  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.050 m3/h
Drehzahl : 2.950 1/min
Laufradtyp : axial
Drehzahlsteuerbar : +
Reversierbarkeit : +
Spannungsart : Drehstrom
Bemessungsspannung : 400 V
Netzfrequenz : 50 Hz
Nennleistung : 65 W
cos : 0,4
INenn : 0,23 A
Imax bei UNenn : 0,25 A
Schutzart : IP 64
Wärmeklasse : F
Einbaulage : senkrecht / waagerecht
Material : Stahlblech, verzinkt
Material Gehäuse : Stahlblech, verzinkt
Farbe : verzinkt
Gewicht : 7,24 kg
Gewicht mit Verpackung : 7,91 kg
Nennweite : 200 mm
Breite : 317 mm
Höhe : 317 mm
Tiefe : 240 mm
Breite mit Verpackung : 350 mm
Höhe mit Verpackung : 335 mm
Tiefe mit Verpackung : 265 mm
EX-Bezeichnung nach ATEX-Richtlinie : Ex II 2 G
EX-Bezeichnung nach Norm : Ex eb IIB + H2 T4 Gb / Ex h
IIB + H2 T4 Gb
Ta-Umgebungstemperatur : -40  C < Ta < +40  C
IA/IN : 7,3
Zeit tA : 69 sek
Betriebsart : S1
PTC DIN 44082 : M 100
EG-Baumusterprüfbescheinigung : TÜV-A 19 ATEX0103 X,
IECEx EPS 19.0019X
Temperaturklasse : T4
Wärmeklasse von Isolierstoffen Th. Cl. : 155 (F)
Verpackungseinheit : 1 Stück
Sortiment : G
GTIN (EAN) : 4012799867005
Hersteller: MAICO
DZR 20/2 B Ex e Axial-Rohrventilator
Artikelnummer: 0086.0700
Menge: 1,000 Stck

**10.1161 DZR 25/4 Axial-Rohrventilator Axial-Rohrventilator, DN250, Drehstrom, explosionsgeschützt, Medium: G**
Produktausführung :
Für Einsatztemperaturen von -40  C < Ta < +60  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 980 m3/h
Drehzahl : 1.475 1/min
Laufradtyp : axial
Drehzahlsteuerbar : +
Reversierbarkeit : +
Spannungsart : Drehstrom
Bemessungsspannung : 400 V
Netzfrequenz : 50 Hz
Nennleistung : 38 W
cos : 0,28
INenn : 0,19 A
Imax bei UNenn : 0,19 A
Schutzart : IP 64
Wärmeklasse : F
Einbaulage : senkrecht / waagerecht
Material : Stahlblech, verzinkt
Material Gehäuse : Stahlblech, verzinkt
Farbe : verzinkt
Gewicht : 8,52 kg
Gewicht mit Verpackung : 9,44 kg
Nennweite : 250 mm
Breite : 372 mm
Höhe : 372 mm
Tiefe : 300 mm
Breite mit Verpackung : 420 mm
Höhe mit Verpackung : 430 mm
Tiefe mit Verpackung : 330 mm
EX-Bezeichnung nach ATEX-Richtlinie : Ex II 2 G
EX-Bezeichnung nach Norm : Ex eb IIB + H2 T3 Gb / Ex h
IIB + H2 T3 Gb
Ta-Umgebungstemperatur : -40  C < Ta < +60  C
IA/IN : 3,7
Zeit tA : 450 sek
Betriebsart : S1
PTC DIN 44082 : M 100
EG-Baumusterprüfbescheinigung : TÜV-A 19 ATEX0103 X,
IECEx EPS 19.0019X
Temperaturklasse : T3
Wärmeklasse von Isolierstoffen Th. Cl. : 155 (F)
Verpackungseinheit : 1 Stück
Sortiment : G
GTIN (EAN) : 4012799867012
Hersteller: MAICO
DZR 25/4 B Ex e Axial-Rohrventilator
Artikelnummer: 0086.0701
Menge: 1,000 Stck

**10.1162 DZR 25/2 Axial-Rohrventilator Axial-Rohrventilator, DN250, Drehstrom, explosionsgeschützt, Medium: G**
Produktausführung :
Für Einsatztemperaturen von -40  C < Ta < +40  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.950 m3/h
Drehzahl : 2.880 1/min
Laufradtyp : axial
Drehzahlsteuerbar : +
Reversierbarkeit : +
Spannungsart : Drehstrom
Bemessungsspannung : 400 V
Netzfrequenz : 50 Hz
Nennleistung : 130 W
cos : 0,65
INenn : 0,28 A
Imax bei UNenn : 0,4 A
Schutzart : IP 64
Wärmeklasse : F
Einbaulage : senkrecht / waagerecht
Material : Stahlblech, verzinkt
Material Gehäuse : Stahlblech, verzinkt
Farbe : verzinkt
Gewicht : 8,59 kg
Gewicht mit Verpackung : 9,51 kg
Nennweite : 250 mm
Breite : 372 mm
Höhe : 372 mm
Tiefe : 300 mm
Breite mit Verpackung : 420 mm
Höhe mit Verpackung : 430 mm
Tiefe mit Verpackung : 330 mm
EX-Bezeichnung nach ATEX-Richtlinie : Ex II 2 G
EX-Bezeichnung nach Norm : Ex eb IIB + H2 T4 Gb / Ex h
IIB + H2 T4 Gb
Ta-Umgebungstemperatur : -40  C < Ta < +40  C
IA/IN : 6,1
Zeit tA : 69 sek
Betriebsart : S1
PTC DIN 44082 : M 100
EG-Baumusterprüfbescheinigung : TÜV-A 19 ATEX0103 X,
IECEx EPS 19.0019X
Temperaturklasse : T4
Wärmeklasse von Isolierstoffen Th. Cl. : 155 (F)
Verpackungseinheit : 1 Stück
Sortiment : G
GTIN (EAN) : 4012799867029
Hersteller: MAICO
DZR 25/2 B Ex e Axial-Rohrventilator
Artikelnummer: 0086.0702
Menge: 1,000 Stck

**10.1163 DZR 30/6 Axial-Rohrventilator Axial-Rohrventilator, DN300, Drehstrom, explosionsgeschützt, Medium: G**
Produktausführung :
Für Einsatztemperaturen von -40  C < Ta < +40  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.130 m3/h
Drehzahl : 985 1/min
Laufradtyp : axial
Drehzahlsteuerbar : +
Reversierbarkeit : +
Spannungsart : Drehstrom
Bemessungsspannung : 400 V
Netzfrequenz : 50 Hz
Nennleistung : 25 W
cos : 0,27
INenn : 0,12 A
Imax bei UNenn : 0,13 A
Schutzart : IP 64
Wärmeklasse : F
Einbaulage : senkrecht / waagerecht
Material : Stahlblech, verzinkt
Material Gehäuse : Stahlblech, verzinkt
Farbe : verzinkt
Gewicht : 11,76 kg
Gewicht mit Verpackung : 12,68 kg
Nennweite : 300 mm
Breite : 424 mm
Höhe : 424 mm
Tiefe : 300 mm
Breite mit Verpackung : 425 mm
Höhe mit Verpackung : 430 mm
Tiefe mit Verpackung : 330 mm
EX-Bezeichnung nach ATEX-Richtlinie : Ex II 2 G
EX-Bezeichnung nach Norm : Ex eb IIB + H2 T4 Gb / Ex h
IIB + H2 T4 Gb
Ta-Umgebungstemperatur : -40  C < Ta < +40  C
IA/IN : 3,4
Zeit tA : 1390 sek
Betriebsart : S1
PTC DIN 44082 : M 80
EG-Baumusterprüfbescheinigung : TÜV-A 19 ATEX0103 X,
IECEx EPS 19.0019X
Temperaturklasse : T4
Wärmeklasse von Isolierstoffen Th. Cl. : 155 (F)
Verpackungseinheit : 1 Stück
Sortiment : G
GTIN (EAN) : 4012799867036
Hersteller: MAICO
DZR 30/6 B Ex e Axial-Rohrventilator
Artikelnummer: 0086.0703
Menge: 1,000 Stck

**10.1164 DZR 30/4 Axial-Rohrventilator Axial-Rohrventilator, DN300, Drehstrom, explosionsgeschützt, Medium: G**
Produktausführung :
Für Einsatztemperaturen von -40  C < Ta < +60  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.760 m3/h
Drehzahl : 1.475 1/min
Laufradtyp : axial
Drehzahlsteuerbar : +
Reversierbarkeit : +
Spannungsart : Drehstrom
Bemessungsspannung : 400 V
Netzfrequenz : 50 Hz
Nennleistung : 95 W
cos : 0,28
INenn : 0,48 A
Imax bei UNenn : 0,49 A
Schutzart : IP 64
Wärmeklasse : F
Einbaulage : senkrecht / waagerecht
Material : Stahlblech, verzinkt
Material Gehäuse : Stahlblech, verzinkt
Farbe : verzinkt
Gewicht : 9,47 kg
Gewicht mit Verpackung : 10,39 kg
Nennweite : 300 mm
Breite : 424 mm
Höhe : 424 mm
Tiefe : 300 mm
Breite mit Verpackung : 425 mm
Höhe mit Verpackung : 430 mm
Tiefe mit Verpackung : 330 mm
EX-Bezeichnung nach ATEX-Richtlinie : Ex II 2 G
EX-Bezeichnung nach Norm : Ex eb IIB + H2 T3 Gb / Ex h
IIB + H2 T3 Gb
Ta-Umgebungstemperatur : -40  C < Ta < +60  C
IA/IN : 3,4
Zeit tA : 170 sek
Betriebsart : S1
PTC DIN 44082 : M 130
EG-Baumusterprüfbescheinigung : TÜV-A 19 ATEX0103 X,
IECEx EPS 19.0019X
Temperaturklasse : T3
Wärmeklasse von Isolierstoffen Th. Cl. : 155 (F)
Verpackungseinheit : 1 Stück
Sortiment : G
GTIN (EAN) : 4012799867043
Hersteller: MAICO
DZR 30/4 B Ex e Axial-Rohrventilator
Artikelnummer: 0086.0704
Menge: 1,000 Stck

**10.1165 DZR 30/2 Axial-Rohrventilator Axial-Rohrventilator, DN300, Drehstrom, explosionsgeschützt, Medium: G**
Produktausführung :
Für Einsatztemperaturen von -40  C < Ta < +60  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 3.410 m3/h
Drehzahl : 2.910 1/min
Laufradtyp : axial
Drehzahlsteuerbar : +
Reversierbarkeit : +
Spannungsart : Drehstrom
Bemessungsspannung : 400 V
Netzfrequenz : 50 Hz
Nennleistung : 240 W
cos : 0,73
INenn : 0,46 A
Imax bei UNenn : 0,89 A
Schutzart : IP 64
Wärmeklasse : F
Einbaulage : senkrecht / waagerecht
Material : Stahlblech, verzinkt
Material Gehäuse : Stahlblech, verzinkt
Farbe : verzinkt
Gewicht : 12,3 kg
Gewicht mit Verpackung : 13,22 kg
Nennweite : 300 mm
Breite : 424 mm
Höhe : 424 mm
Tiefe : 300 mm
Breite mit Verpackung : 425 mm
Höhe mit Verpackung : 430 mm
Tiefe mit Verpackung : 330 mm
EX-Bezeichnung nach ATEX-Richtlinie : Ex II 2 G
EX-Bezeichnung nach Norm : Ex eb IIB + H2 T3 Gb / Ex h
IIB + H2 T3 Gb
Ta-Umgebungstemperatur : -40  C < Ta < +60  C
IA/IN : 8,5
Zeit tA : 85 sek
Betriebsart : S1
PTC DIN 44082 : M 100
EG-Baumusterprüfbescheinigung : TÜV-A 19 ATEX0103 X,
IECEx EPS 19.0019X
Temperaturklasse : T3
Wärmeklasse von Isolierstoffen Th. Cl. : 155 (F)
Verpackungseinheit : 1 Stück
Sortiment : G
GTIN (EAN) : 4012799867050
Hersteller: MAICO
DZR 30/2 B Ex e Axial-Rohrventilator
Artikelnummer: 0086.0705
Menge: 1,000 Stck

**10.1166 DZR 35/6 Axial-Rohrventilator Axial-Rohrventilator, DN350, Drehstrom, explosionsgeschützt, Medium: G**
Produktausführung :
Für Einsatztemperaturen von -40  C < Ta < +40  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.700 m3/h
Drehzahl : 970 1/min
Laufradtyp : axial
Drehzahlsteuerbar : +
Reversierbarkeit : +
Spannungsart : Drehstrom
Bemessungsspannung : 400 V
Netzfrequenz : 50 Hz
Nennleistung : 35 W
cos : 0,38
INenn : 0,13 A
Imax bei UNenn : 0,16 A
Schutzart : IP 64
Wärmeklasse : F
Einbaulage : senkrecht / waagerecht
Material : Stahlblech, verzinkt
Material Gehäuse : Stahlblech, verzinkt
Farbe : verzinkt
Gewicht : 13,02 kg
Gewicht mit Verpackung : 14,92 kg
Nennweite : 350 mm
Breite : 474 mm
Höhe : 474 mm
Tiefe : 320 mm
Breite mit Verpackung : 475 mm
Höhe mit Verpackung : 495 mm
Tiefe mit Verpackung : 350 mm
EX-Bezeichnung nach ATEX-Richtlinie : Ex II 2 G
EX-Bezeichnung nach Norm : Ex eb IIB + H2 T4 Gb / Ex h
IIB + H2 T4 Gb
Ta-Umgebungstemperatur : -40  C < Ta < +40  C
IA/IN : 3,2
Zeit tA : 1390 sek
Betriebsart : S1
PTC DIN 44082 : M 80
EG-Baumusterprüfbescheinigung : TÜV-A 19 ATEX0103 X,
IECEx EPS 19.0019X
Temperaturklasse : T4
Wärmeklasse von Isolierstoffen Th. Cl. : 155 (F)
Verpackungseinheit : 1 Stück
Sortiment : G
GTIN (EAN) : 4012799867067
Hersteller: MAICO
DZR 35/6 B Ex e Axial-Rohrventilator
Artikelnummer: 0086.0706
Menge: 1,000 Stck

**10.1167 DZR 35/4 Axial-Rohrventilator Axial-Rohrventilator, DN350, Drehstrom, explosionsgeschützt, Medium: G**
Produktausführung :
Für Einsatztemperaturen von -40  C < Ta < +60  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 2.650 m3/h
Drehzahl : 1.455 1/min
Laufradtyp : axial
Drehzahlsteuerbar : +
Reversierbarkeit : +
Spannungsart : Drehstrom
Bemessungsspannung : 400 V
Netzfrequenz : 50 Hz
Nennleistung : 125 W
cos : 0,36
INenn : 0,49 A
Imax bei UNenn : 0,5 A
Schutzart : IP 64
Wärmeklasse : F
Einbaulage : senkrecht / waagerecht
Material : Stahlblech, verzinkt
Material Gehäuse : Stahlblech, verzinkt
Farbe : verzinkt
Gewicht : 10,6 kg
Gewicht mit Verpackung : 12,35 kg
Nennweite : 350 mm
Breite : 474 mm
Höhe : 474 mm
Tiefe : 320 mm
Breite mit Verpackung : 475 mm
Höhe mit Verpackung : 480 mm
Tiefe mit Verpackung : 355 mm
EX-Bezeichnung nach ATEX-Richtlinie : Ex II 2 G
EX-Bezeichnung nach Norm : Ex eb IIB + H2 T3 Gb / Ex h
IIB + H2 T3 Gb
Ta-Umgebungstemperatur : -40  C < Ta < +60  C
IA/IN : 3,4
Zeit tA : 170 sek
Betriebsart : S1
PTC DIN 44082 : M 130
EG-Baumusterprüfbescheinigung : TÜV-A 19 ATEX0103 X,
IECEx EPS 19.0019X
Temperaturklasse : T3
Wärmeklasse von Isolierstoffen Th. Cl. : 155 (F)
Verpackungseinheit : 1 Stück
Sortiment : G
GTIN (EAN) : 4012799867074
Hersteller: MAICO
DZR 35/4 B Ex e Axial-Rohrventilator
Artikelnummer: 0086.0707
Menge: 1,000 Stck

**10.1168 DZR 35/2 Axial-Rohrventilator Axial-Rohrventilator, DN350, Drehstrom, explosionsgeschützt, Medium: G**
Produktausführung :
Für Einsatztemperaturen von -40  C < Ta < +60  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 5.230 m3/h
Drehzahl : 2.910 1/min
Laufradtyp : axial
Drehzahlsteuerbar : -
Reversierbarkeit : +
Spannungsart : Drehstrom
Bemessungsspannung : 400 V
Netzfrequenz : 50 Hz
Nennleistung : 530 W
cos : 0,61
INenn : 1,25 A
Imax bei UNenn : 1,94 A
Schutzart : IP 64
Wärmeklasse : F
Einbaulage : senkrecht / waagerecht
Material : Stahlblech, verzinkt
Material Gehäuse : Stahlblech, verzinkt
Farbe : verzinkt
Gewicht : 13,2 kg
Gewicht mit Verpackung : 15,06 kg
Nennweite : 350 mm
Breite : 474 mm
Höhe : 474 mm
Tiefe : 320 mm
Breite mit Verpackung : 475 mm
Höhe mit Verpackung : 490 mm
Tiefe mit Verpackung : 350 mm
EX-Bezeichnung nach ATEX-Richtlinie : Ex II 2 G
EX-Bezeichnung nach Norm : Ex eb IIB + H2 T3 Gb / Ex h
IIB + H2 T3 Gb
Ta-Umgebungstemperatur : -40  C < Ta < +60  C
IA/IN : 7,1
Zeit tA : 35 sek
Betriebsart : S1
PTC DIN 44082 : M 100
EG-Baumusterprüfbescheinigung : TÜV-A 19 ATEX0103 X,
IECEx EPS 19.0019X
Temperaturklasse : T3
Wärmeklasse von Isolierstoffen Th. Cl. : 155 (F)
Verpackungseinheit : 1 Stück
Sortiment : G
GTIN (EAN) : 4012799867081
Hersteller: MAICO
DZR 35/2 B Ex e Axial-Rohrventilator
Artikelnummer: 0086.0708
Menge: 1,000 Stck

**10.1169 DZR 40/6 Axial-Rohrventilator Axial-Rohrventilator, DN400, Drehstrom, explosionsgeschützt, Medium: G**
Produktausführung :
Für Einsatztemperaturen von -40  C < Ta < +40  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 2.770 m3/h
Drehzahl : 985 1/min
Laufradtyp : axial
Drehzahlsteuerbar : +
Reversierbarkeit : +
Spannungsart : Drehstrom
Bemessungsspannung : 400 V
Netzfrequenz : 50 Hz
Nennleistung : 95 W
cos : 0,25
INenn : 0,54 A
Imax bei UNenn : 0,55 A
Schutzart : IP 64
Wärmeklasse : F
Einbaulage : senkrecht / waagerecht
Material : Stahlblech, verzinkt
Material Gehäuse : Stahlblech, verzinkt
Farbe : verzinkt
Gewicht : 14,42 kg
Gewicht mit Verpackung : 16,29 kg
Nennweite : 400 mm
Breite : 523 mm
Höhe : 523 mm
Tiefe : 370 mm
Breite mit Verpackung : 500 mm
Höhe mit Verpackung : 515 mm
Tiefe mit Verpackung : 400 mm
EX-Bezeichnung nach ATEX-Richtlinie : Ex II 2 G
EX-Bezeichnung nach Norm : Ex eb IIB + H2 T4 Gb / Ex h
IIB + H2 T4 Gb
Ta-Umgebungstemperatur : -40  C < Ta < +40  C
IA/IN : 3,2
Zeit tA : 240 sek
Betriebsart : S1
PTC DIN 44082 : M 100
EG-Baumusterprüfbescheinigung : TÜV-A 19 ATEX0103 X,
IECEx EPS 19.0019X
Temperaturklasse : T4
Wärmeklasse von Isolierstoffen Th. Cl. : 155 (F)
Verpackungseinheit : 1 Stück
Sortiment : G
GTIN (EAN) : 4012799867098
Hersteller: MAICO
DZR 40/6 B Ex e Axial-Rohrventilator
Artikelnummer: 0086.0709
Menge: 1,000 Stck

**10.1170 DZR 40/4 Axial-Rohrventilator Axial-Rohrventilator, DN400, Drehstrom, explosionsgeschützt, Medium: G**
Produktausführung :
Für Einsatztemperaturen von -40  C < Ta < +40  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 4.200 m3/h
Drehzahl : 1.465 1/min
Laufradtyp : axial
Drehzahlsteuerbar : +
Reversierbarkeit : +
Spannungsart : Drehstrom
Bemessungsspannung : 400 V
Netzfrequenz : 50 Hz
Nennleistung : 170 W
cos : 0,45
INenn : 0,55 A
Imax bei UNenn : 0,74 A
Schutzart : IP 64
Wärmeklasse : F
Einbaulage : senkrecht / waagerecht
Material : Stahlblech, verzinkt
Material Gehäuse : Stahlblech, verzinkt
Farbe : verzinkt
Gewicht : 14,59 kg
Gewicht mit Verpackung : 16,59 kg
Nennweite : 400 mm
Breite : 523 mm
Höhe : 523 mm
Tiefe : 370 mm
Breite mit Verpackung : 495 mm
Höhe mit Verpackung : 395 mm
Tiefe mit Verpackung : 520 mm
EX-Bezeichnung nach ATEX-Richtlinie : Ex II 2 G
EX-Bezeichnung nach Norm : Ex eb IIB + H2 T4 Gb / Ex h
IIB + H2 T4 Gb
Ta-Umgebungstemperatur : -40  C < Ta < +40  C
IA/IN : 5,7
Zeit tA : 110 sek
Betriebsart : S1
PTC DIN 44082 : M 100
EG-Baumusterprüfbescheinigung : TÜV-A 19 ATEX0103 X,
IECEx EPS 19.0019X
Temperaturklasse : T4
Wärmeklasse von Isolierstoffen Th. Cl. : 155 (F)
Verpackungseinheit : 1 Stück
Sortiment : G
GTIN (EAN) : 4012799867104
Hersteller: MAICO
DZR 40/4 B Ex e Axial-Rohrventilator
Artikelnummer: 0086.0710
Menge: 1,000 Stck

**10.1171 DZR 45/6 Axial-Rohrventilator Axial-Rohrventilator, DN450, Drehstrom, explosionsgeschützt, Medium: G**
Produktausführung :
Für Einsatztemperaturen von -40  C < Ta < +40  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 4.160 m3/h
Drehzahl : 965 1/min
Laufradtyp : axial
Drehzahlsteuerbar : +
Reversierbarkeit : +
Spannungsart : Drehstrom
Bemessungsspannung : 400 V
Netzfrequenz : 50 Hz
Nennleistung : 150 W
cos : 0,38
INenn : 0,56 A
Imax bei UNenn : 0,61 A
Schutzart : IP 64
Wärmeklasse : F
Einbaulage : senkrecht / waagerecht
Material : Stahlblech, verzinkt
Material Gehäuse : Stahlblech, verzinkt
Farbe : verzinkt
Gewicht : 15,03 kg
Gewicht mit Verpackung : 17,25 kg
Nennweite : 450 mm
Breite : 571 mm
Höhe : 571 mm
Tiefe : 310 mm
Breite mit Verpackung : 572 mm
Höhe mit Verpackung : 580 mm
Tiefe mit Verpackung : 340 mm
EX-Bezeichnung nach ATEX-Richtlinie : Ex II 2 G
EX-Bezeichnung nach Norm : Ex eb IIB + H2 T4 Gb / Ex h
IIB + H2 T4 Gb
Ta-Umgebungstemperatur : -40  C < Ta < +40  C
IA/IN : 3,1
Zeit tA : 240 sek
Betriebsart : S1
PTC DIN 44082 : M 100
EG-Baumusterprüfbescheinigung : TÜV-A 19 ATEX0103 X,
IECEx EPS 19.0019X
Temperaturklasse : T4
Wärmeklasse von Isolierstoffen Th. Cl. : 155 (F)
Verpackungseinheit : 1 Stück
Sortiment : G
GTIN (EAN) : 4012799867111
Hersteller: MAICO
DZR 45/6 B Ex e Axial-Rohrventilator
Artikelnummer: 0086.0711
Menge: 1,000 Stck

**10.1172 DZR 45/4 Axial-Rohrventilator Axial-Rohrventilator, DN450, Drehstrom, explosionsgeschützt, Medium: G**
Produktausführung :
Für Einsatztemperaturen von -40  C < Ta < +40  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 6.200 m3/h
Drehzahl : 1.420 1/min
Laufradtyp : axial
Drehzahlsteuerbar : +
Reversierbarkeit : +
Spannungsart : Drehstrom
Bemessungsspannung : 400 V
Netzfrequenz : 50 Hz
Nennleistung : 350 W
cos : 0,68
INenn : 0,72 A
Imax bei UNenn : 1,02 A
Schutzart : IP 64
Wärmeklasse : F
Einbaulage : senkrecht / waagerecht
Material : Stahlblech, verzinkt
Material Gehäuse : Stahlblech, verzinkt
Farbe : verzinkt
Gewicht : 15,03 kg
Gewicht mit Verpackung : 17,25 kg
Nennweite : 450 mm
Breite : 571 mm
Höhe : 571 mm
Tiefe : 310 mm
Breite mit Verpackung : 572 mm
Höhe mit Verpackung : 580 mm
Tiefe mit Verpackung : 340 mm
EX-Bezeichnung nach ATEX-Richtlinie : Ex II 2 G
EX-Bezeichnung nach Norm : Ex eb IIB + H2 T4 Gb / Ex h
IIB + H2 T4 Gb
Ta-Umgebungstemperatur : -40  C < Ta < +40  C
IA/IN : 4,3
Zeit tA : 110 sek
Betriebsart : S1
PTC DIN 44082 : M 100
EG-Baumusterprüfbescheinigung : TÜV-A 19 ATEX0103 X,
IECEx EPS 19.0019X
Temperaturklasse : T4
Wärmeklasse von Isolierstoffen Th. Cl. : 155 (F)
Verpackungseinheit : 1 Stück
Sortiment : G
GTIN (EAN) : 4012799867128
Hersteller: MAICO
DZR 45/4 B Ex e Axial-Rohrventilator
Artikelnummer: 0086.0712
Menge: 1,000 Stck

**10.1173 DZR 50/6 Axial-Rohrventilator Axial-Rohrventilator, DN500, Drehstrom, explosionsgeschützt, Medium: G**
Produktausführung :
Für Einsatztemperaturen von -40  C < Ta < +40  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 5.520 m3/h
Drehzahl : 955 1/min
Laufradtyp : axial
Drehzahlsteuerbar : +
Reversierbarkeit : +
Spannungsart : Drehstrom
Bemessungsspannung : 400 V
Netzfrequenz : 50 Hz
Nennleistung : 175 W
cos : 0,44
INenn : 0,57 A
Imax bei UNenn : 0,74 A
Schutzart : IP 64
Wärmeklasse : F
Einbaulage : senkrecht / waagerecht
Material : Stahlblech, verzinkt
Material Gehäuse : Stahlblech, verzinkt
Farbe : verzinkt
Gewicht : 16,71 kg
Gewicht mit Verpackung : 20,41 kg
Nennweite : 500 mm
Breite : 624 mm
Höhe : 624 mm
Tiefe : 370 mm
Breite mit Verpackung : 635 mm
Höhe mit Verpackung : 640 mm
Tiefe mit Verpackung : 410 mm
EX-Bezeichnung nach ATEX-Richtlinie : Ex II 2 G
EX-Bezeichnung nach Norm : Ex eb IIB + H2 T4 Gb / Ex h
IIB + H2 T4 Gb
Ta-Umgebungstemperatur : -40  C < Ta < +40  C
IA/IN : 3,1
Zeit tA : 240 sek
Betriebsart : S1
PTC DIN 44082 : M 100
EG-Baumusterprüfbescheinigung : TÜV-A 19 ATEX0103 X,
IECEx EPS 19.0019X
Temperaturklasse : T4
Wärmeklasse von Isolierstoffen Th. Cl. : 155 (F)
Verpackungseinheit : 1 Stück
Sortiment : G
GTIN (EAN) : 4012799867135
Hersteller: MAICO
DZR 50/6 B Ex e Axial-Rohrventilator
Artikelnummer: 0086.0713
Menge: 1,000 Stck

**10.1174 DZR 50/4 Axial-Rohrventilator Axial-Rohrventilator, DN500, Drehstrom, explosionsgeschützt, Medium: G**
Produktausführung :
Für Einsatztemperaturen von -40  C < Ta < +60  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 8.190 m3/h
Drehzahl : 1.435 1/min
Laufradtyp : axial
Drehzahlsteuerbar : +
Reversierbarkeit : +
Spannungsart : Drehstrom
Bemessungsspannung : 400 V
Netzfrequenz : 50 Hz
Nennleistung : 445 W
cos : 0,75
INenn : 0,86 A
Imax bei UNenn : 1,71 A
Schutzart : IP 64
Wärmeklasse : F
Einbaulage : senkrecht / waagerecht
Material : Stahlblech, verzinkt
Material Gehäuse : Stahlblech, verzinkt
Farbe : verzinkt
Gewicht : 22,65 kg
Gewicht mit Verpackung : 26,35 kg
Nennweite : 500 mm
Breite : 624 mm
Höhe : 624 mm
Tiefe : 370 mm
Breite mit Verpackung : 635 mm
Höhe mit Verpackung : 640 mm
Tiefe mit Verpackung : 410 mm
EX-Bezeichnung nach ATEX-Richtlinie : Ex II 2 G
EX-Bezeichnung nach Norm : Ex eb IIB + H2 T3 Gb / Ex h
IIB + H2 T3 Gb
Ta-Umgebungstemperatur : -40  C < Ta < +60  C
IA/IN : 4,4
Zeit tA : 240 sek
Betriebsart : S1
PTC DIN 44082 : M 130
EG-Baumusterprüfbescheinigung : TÜV-A 19 ATEX0103 X,
IECEx EPS 19.0019X
Temperaturklasse : T3
Wärmeklasse von Isolierstoffen Th. Cl. : 155 (F)
Verpackungseinheit : 1 Stück
Sortiment : G
GTIN (EAN) : 4012799867142
Hersteller: MAICO
DZR 50/4 B Ex e Axial-Rohrventilator
Artikelnummer: 0086.0714
Menge: 1,000 Stck

**10.1175 DZR 60/6 Axial-Rohrventilator Axial-Rohrventilator, DN600, Drehstrom, explosionsgeschützt, Medium: G**
Produktausführung :
Für Einsatztemperaturen von -40  C < Ta < +60  C.
Besondere Eigenschaften:
Axial-Rohrventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Für Be- oder Entlüftung umschaltbar.
Rohrhülse aus verzinktem Stahlblech, beidseitig mit
Flansch - Lochbild nach DIN 24155.
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 9.370 m3/h
Drehzahl : 960 1/min
Laufradtyp : axial
Drehzahlsteuerbar : +
Reversierbarkeit : +
Spannungsart : Drehstrom
Bemessungsspannung : 400 V
Netzfrequenz : 50 Hz
Nennleistung : 295 W
cos : 0,65
INenn : 0,66 A
Imax bei UNenn : 1,25 A
Schutzart : IP 64
Wärmeklasse : F
Einbaulage : senkrecht / waagerecht
Material : Stahlblech, verzinkt
Material Gehäuse : Stahlblech, verzinkt
Farbe : verzinkt
Gewicht : 30,12 kg
Gewicht mit Verpackung : 34,48 kg
Nennweite : 600 mm
Breite : 745 mm
Höhe : 745 mm
Tiefe : 400 mm
Breite mit Verpackung : 770 mm
Höhe mit Verpackung : 790 mm
Tiefe mit Verpackung : 435 mm
EX-Bezeichnung nach ATEX-Richtlinie : Ex II 2 G
EX-Bezeichnung nach Norm : Ex eb IIB + H2 T3 Gb / Ex h
IIB + H2 T3 Gb
Ta-Umgebungstemperatur : -40  C < Ta < +60  C
IA/IN : 4,5
Zeit tA : 290 sek
Betriebsart : S1
PTC DIN 44082 : M 130
EG-Baumusterprüfbescheinigung : TÜV-A 19 ATEX0103 X,
IECEx EPS 19.0019X
Temperaturklasse : T3
Wärmeklasse von Isolierstoffen Th. Cl. : 155 (F)
Verpackungseinheit : 1 Stück
Sortiment : G
GTIN (EAN) : 4012799867159
Hersteller: MAICO
DZR 60/6 B Ex e Axial-Rohrventilator
Artikelnummer: 0086.0715
Menge: 1,000 Stck

**10.1176 DAR 63/8 Axial-Rohrventilator Axial-Rohrventilator, DN 630, explosionsgeschützt, Nennleistung 0,18 k**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 8.100 m3/h
Drehzahl : 720 1/min
Laufradtyp : axial
Drehzahlsteuerbar : +
Bemessungsspannung : 400 V
Netzfrequenz : 50 Hz
Nennleistung : 180 W
INenn : 0,95 A
IMax : 0,95 A
Schutzart : IP 55
Wärmeklasse : F
Polumschaltbar : -
Einbauort : Rohranschluss
Einbaulage : senkrecht / waagerecht
Material Gehäuse : Stahlblech, verzinkt
Farbe : grau
Gewicht : 33 kg
Gewicht mit Verpackung : 55 kg
Nennweite : 630 mm
Breite : 730 mm
Höhe : 500 mm
Tiefe : 730 mm
Breite mit Verpackung : 830 mm
Höhe mit Verpackung : 600 mm
Tiefe mit Verpackung : 830 mm
EX-Bezeichnung nach ATEX-Richtlinie : Ex II 2 G
EX-Bezeichnung nach Norm : Ex db IIB+H2 T4 Gb X / Ex h
IIB+H2 T4 Gb X
Ta-Umgebungstemperatur : -20  C < Ta < +60  C
Betriebsart : S1
PTC DIN 44082 : M 100
Temperaturklasse : T4
Verpackungseinheit : 1 Stück
Sortiment : G
GTIN (EAN) : 4012799733492
Hersteller: MAICO
DAR 63/8 Ex Axial-Rohrventilator
Artikelnummer: 0073.0349
Menge: 1,000 Stck

**10.1177 DAR 63/6 Axial-Rohrventilator Axial-Rohrventilator, DN 630, explosionsgeschützt, Nennleistung 0,37 k**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 11.390 m3/h
Drehzahl : 960 1/min
Laufradtyp : axial
Drehzahlsteuerbar : +
Bemessungsspannung : 400 V
Netzfrequenz : 50 Hz
Nennleistung : 370 W
INenn : 1,25 A
IMax : 1,4 A
Schutzart : IP 55
Wärmeklasse : F
Polumschaltbar : -
Einbauort : Rohranschluss
Einbaulage : senkrecht / waagerecht
Material Gehäuse : Stahlblech, verzinkt
Farbe : grau
Gewicht : 33 kg
Gewicht mit Verpackung : 55 kg
Nennweite : 630 mm
Breite : 730 mm
Höhe : 500 mm
Tiefe : 730 mm
Breite mit Verpackung : 830 mm
Höhe mit Verpackung : 600 mm
Tiefe mit Verpackung : 830 mm
EX-Bezeichnung nach ATEX-Richtlinie : Ex II 2 G
EX-Bezeichnung nach Norm : Ex db IIB+H2 T4 Gb X / Ex h
IIB+H2 T4 Gb X
Ta-Umgebungstemperatur : -20  C < Ta < +60  C
Betriebsart : S1
PTC DIN 44082 : M 100
Temperaturklasse : T4
Verpackungseinheit : 1 Stück
Sortiment : G
GTIN (EAN) : 4012799733485
Hersteller: MAICO
DAR 63/6 Ex Axial-Rohrventilator
Artikelnummer: 0073.0348
Menge: 1,000 Stck

**10.1178 DAR 63/4 Axial-Rohrventilator Axial-Rohrventilator, DN 630, explosionsgeschützt, Nennleistung 1,1 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 15.084 m3/h
Drehzahl : 1.440 1/min
Laufradtyp : axial
Drehzahlsteuerbar : +
Bemessungsspannung : 400 V
Netzfrequenz : 50 Hz
Nennleistung : 1.100 W
INenn : 2,7 A
IMax : 2,8 A
Schutzart : IP 55
Wärmeklasse : F
Polumschaltbar : -
Einbauort : Rohranschluss
Einbaulage : senkrecht / waagerecht
Material Gehäuse : Stahlblech, verzinkt
Farbe : grau
Gewicht : 33 kg
Gewicht mit Verpackung : 55 kg
Nennweite : 630 mm
Breite : 730 mm
Höhe : 500 mm
Tiefe : 730 mm
Breite mit Verpackung : 830 mm
Höhe mit Verpackung : 600 mm
Tiefe mit Verpackung : 830 mm
EX-Bezeichnung nach ATEX-Richtlinie : Ex II 2 G
EX-Bezeichnung nach Norm : Ex db IIB+H2 T4 Gb X / Ex h
IIB+H2 T4 Gb X
Ta-Umgebungstemperatur : -20  C < Ta < +60  C
Betriebsart : S1
PTC DIN 44082 : M 100
Temperaturklasse : T4
Verpackungseinheit : 1 Stück
Sortiment : G
GTIN (EAN) : 4012799733461
Hersteller: MAICO
DAR 63/4-1 Ex Axial-Rohrventilator
Artikelnummer: 0073.0346
Menge: 1,000 Stck

**10.1179 DAR 63/4 Axial-Rohrventilator Axial-Rohrventilator, DN 630, explosionsgeschützt, Nennleistung 1,1 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 14.293 m3/h
Drehzahl : 1.440 1/min
Laufradtyp : axial
Drehzahlsteuerbar : +
Bemessungsspannung : 400 V
Netzfrequenz : 50 Hz
Nennleistung : 1.100 W
INenn : 2,7 A
IMax : 2,8 A
Schutzart : IP 55
Wärmeklasse : F
Polumschaltbar : -
Einbauort : Rohranschluss
Einbaulage : senkrecht / waagerecht
Material Gehäuse : Stahlblech, verzinkt
Farbe : grau
Gewicht : 33 kg
Gewicht mit Verpackung : 55 kg
Nennweite : 630 mm
Breite : 730 mm
Höhe : 500 mm
Tiefe : 730 mm
Breite mit Verpackung : 830 mm
Höhe mit Verpackung : 600 mm
Tiefe mit Verpackung : 830 mm
EX-Bezeichnung nach ATEX-Richtlinie : Ex II 2 G
EX-Bezeichnung nach Norm : Ex db IIB+H2 T4 Gb X / Ex h
IIB+H2 T4 Gb X
Ta-Umgebungstemperatur : -20  C < Ta < +60  C
Betriebsart : S1
PTC DIN 44082 : M 100
Temperaturklasse : T4
Verpackungseinheit : 1 Stück
Sortiment : G
GTIN (EAN) : 4012799733478
Hersteller: MAICO
DAR 63/4-2 Ex Axial-Rohrventilator
Artikelnummer: 0073.0347
Menge: 1,000 Stck

**10.1180 DAR 71/8 Axial-Rohrventilator Axial-Rohrventilator, DN 710, explosionsgeschützt, Nennleistung 0,37 k**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 9.784 m3/h
Drehzahl : 720 1/min
Laufradtyp : axial
Drehzahlsteuerbar : +
Bemessungsspannung : 400 V
Netzfrequenz : 50 Hz
Nennleistung : 370 W
INenn : 1,3 A
IMax : 1,3 A
Schutzart : IP 55
Wärmeklasse : F
Polumschaltbar : -
Einbauort : Rohranschluss
Einbaulage : senkrecht / waagerecht
Material Gehäuse : Stahlblech, verzinkt
Farbe : grau
Gewicht : 52 kg
Gewicht mit Verpackung : 70 kg
Nennweite : 710 mm
Breite : 810 mm
Höhe : 520 mm
Tiefe : 810 mm
Breite mit Verpackung : 830 mm
Höhe mit Verpackung : 600 mm
Tiefe mit Verpackung : 830 mm
EX-Bezeichnung nach ATEX-Richtlinie : Ex II 2 G
EX-Bezeichnung nach Norm : Ex db IIB+H2 T4 Gb X / Ex h
IIB+H2 T4 Gb X
Ta-Umgebungstemperatur : -20  C < Ta < +60  C
Betriebsart : S1
PTC DIN 44082 : M 100
Temperaturklasse : T4
Verpackungseinheit : 1 Stück
Sortiment : G
GTIN (EAN) : 4012799733539
Hersteller: MAICO
DAR 71/8 Ex Axial-Rohrventilator
Artikelnummer: 0073.0353
Menge: 1,000 Stck

**10.1181 DAR 71/6 Axial-Rohrventilator Axial-Rohrventilator, DN 710, explosionsgeschützt, Nennleistung 0,75 k**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 13.045 m3/h
Drehzahl : 960 1/min
Laufradtyp : axial
Drehzahlsteuerbar : +
Bemessungsspannung : 400 V
Netzfrequenz : 50 Hz
Nennleistung : 750 W
INenn : 2,7 A
IMax : 2,2 A
Schutzart : IP 55
Wärmeklasse : F
Polumschaltbar : -
Einbauort : Rohranschluss
Einbaulage : senkrecht / waagerecht
Material Gehäuse : Stahlblech, verzinkt
Farbe : grau
Gewicht : 52 kg
Gewicht mit Verpackung : 70 kg
Nennweite : 710 mm
Breite : 810 mm
Höhe : 520 mm
Tiefe : 810 mm
Breite mit Verpackung : 830 mm
Höhe mit Verpackung : 600 mm
Tiefe mit Verpackung : 830 mm
EX-Bezeichnung nach ATEX-Richtlinie : Ex II 2 G
EX-Bezeichnung nach Norm : Ex db IIB+H2 T4 Gb X / Ex h
IIB+H2 T4 Gb X
Ta-Umgebungstemperatur : -20  C < Ta < +60  C
Betriebsart : S1
PTC DIN 44082 : M 100
Temperaturklasse : T4
Verpackungseinheit : 1 Stück
Sortiment : G
GTIN (EAN) : 4012799733522
Hersteller: MAICO
DAR 71/6 Ex Axial-Rohrventilator
Artikelnummer: 0073.0352
Menge: 1,000 Stck

**10.1182 DAR 71/4 Axial-Rohrventilator Axial-Rohrventilator, DN 710, explosionsgeschützt, Nennleistung 2,2 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 19.568 m3/h
Drehzahl : 1.440 1/min
Laufradtyp : axial
Drehzahlsteuerbar : +
Bemessungsspannung : 400 V
Netzfrequenz : 50 Hz
Nennleistung : 2.200 W
INenn : 5,5 A
IMax : 4,8 A
Schutzart : IP 55
Wärmeklasse : F
Polumschaltbar : -
Einbauort : Rohranschluss
Einbaulage : senkrecht / waagerecht
Material Gehäuse : Stahlblech, verzinkt
Farbe : grau
Gewicht : 52 kg
Gewicht mit Verpackung : 70 kg
Nennweite : 710 mm
Breite : 810 mm
Höhe : 520 mm
Tiefe : 810 mm
Breite mit Verpackung : 860 mm
Höhe mit Verpackung : 600 mm
Tiefe mit Verpackung : 860 mm
EX-Bezeichnung nach ATEX-Richtlinie : Ex II 2 G
EX-Bezeichnung nach Norm : Ex db IIB+H2 T4 Gb X / Ex h
IIB+H2 T4 Gb X
Ta-Umgebungstemperatur : -20  C < Ta < +60  C
Betriebsart : S1
PTC DIN 44082 : M 100
Temperaturklasse : T4
Verpackungseinheit : 1 Stück
Sortiment : G
GTIN (EAN) : 4012799733508
Hersteller: MAICO
DAR 71/4-1 Ex Axial-Rohrventilator
Artikelnummer: 0073.0350
Menge: 1,000 Stck

**10.1183 DAR 71/4 Axial-Rohrventilator Axial-Rohrventilator, DN 710, explosionsgeschützt, Nennleistung 2,2 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 16.378 m3/h
Drehzahl : 1.440 1/min
Laufradtyp : axial
Drehzahlsteuerbar : +
Bemessungsspannung : 400 V
Netzfrequenz : 50 Hz
Nennleistung : 2.200 W
INenn : 5,5 A
IMax : 4,8 A
Schutzart : IP 55
Wärmeklasse : F
Polumschaltbar : -
Einbauort : Rohranschluss
Einbaulage : senkrecht / waagerecht
Material Gehäuse : Stahlblech, verzinkt
Farbe : grau
Gewicht : 52 kg
Gewicht mit Verpackung : 70 kg
Nennweite : 710 mm
Breite : 810 mm
Höhe : 520 mm
Tiefe : 810 mm
Breite mit Verpackung : 830 mm
Höhe mit Verpackung : 600 mm
Tiefe mit Verpackung : 830 mm
EX-Bezeichnung nach ATEX-Richtlinie : Ex II 2 G
EX-Bezeichnung nach Norm : Ex db IIB+H2 T4 Gb X / Ex h
IIB+H2 T4 Gb X
Ta-Umgebungstemperatur : -20  C < Ta < +60  C
Betriebsart : S1
PTC DIN 44082 : M 100
Temperaturklasse : T4
Verpackungseinheit : 1 Stück
Sortiment : G
GTIN (EAN) : 4012799733515
Hersteller: MAICO
DAR 71/4-2 Ex Axial-Rohrventilator
Artikelnummer: 0073.0351
Menge: 1,000 Stck

**10.1184 DAR 80/8 Axial-Rohrventilator Axial-Rohrventilator, DN 800, explosionsgeschützt, Nennleistung 0,55 k**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 14.751 m3/h
Drehzahl : 720 1/min
Laufradtyp : axial
Drehzahlsteuerbar : +
Bemessungsspannung : 400 V
Netzfrequenz : 50 Hz
Nennleistung : 550 W
INenn : 1,85 A
IMax : 1,9 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +60  C
Betriebsart : S1
PTC DIN 44082 : M 100
Temperaturklasse : T4
Verpackungseinheit : 1 Stück
Sortiment : G
GTIN (EAN) : 4012799733607
Hersteller: MAICO
DAR 80/8-1 Ex Axial-Rohrventilator
Artikelnummer: 0073.0360
Menge: 1,000 Stck

**10.1185 DAR 80/8 Axial-Rohrventilator Axial-Rohrventilator, DN 800, explosionsgeschützt, Nennleistung 0,55 k**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 12.885 m3/h
Drehzahl : 720 1/min
Laufradtyp : axial
Drehzahlsteuerbar : +
Bemessungsspannung : 400 V
Netzfrequenz : 50 Hz
Nennleistung : 550 W
INenn : 1,85 A
IMax : 1,9 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +60  C
Betriebsart : S1
PTC DIN 44082 : M 100
Temperaturklasse : T4
Verpackungseinheit : 1 Stück
Sortiment : G
GTIN (EAN) : 4012799733614
Hersteller: MAICO
DAR 80/8-2 Ex Axial-Rohrventilator
Artikelnummer: 0073.0361
Menge: 1,000 Stck

**10.1186 DAR 80/8 Axial-Rohrventilator Axial-Rohrventilator, DN 800, explosionsgeschützt, Nennleistung 0,37 k**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 10.989 m3/h
Drehzahl : 720 1/min
Laufradtyp : axial
Drehzahlsteuerbar : +
Bemessungsspannung : 400 V
Netzfrequenz : 50 Hz
Nennleistung : 370 W
INenn : 1,3 A
IMax : 1,3 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +60  C
Betriebsart : S1
PTC DIN 44082 : M 100
Temperaturklasse : T4
Verpackungseinheit : 1 Stück
Sortiment : G
GTIN (EAN) : 4012799733621
Hersteller: MAICO
DAR 80/8-3 Ex Axial-Rohrventilator
Artikelnummer: 0073.0362
Menge: 1,000 Stck

**10.1187 DAR 80/6 Axial-Rohrventilator Axial-Rohrventilator, DN 800, explosionsgeschützt, Nennleistung 1,5 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 19.951 m3/h
Drehzahl : 960 1/min
Laufradtyp : axial
Drehzahlsteuerbar : +
Bemessungsspannung : 400 V
Netzfrequenz : 50 Hz
Nennleistung : 1.500 W
INenn : 3,8 A
IMax : 3,9 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +60  C
Betriebsart : S1
PTC DIN 44082 : M 100
Temperaturklasse : T4
Verpackungseinheit : 1 Stück
Sortiment : G
GTIN (EAN) : 4012799733577
Hersteller: MAICO
DAR 80/6-1 Ex Axial-Rohrventilator
Artikelnummer: 0073.0357
Menge: 1,000 Stck

**10.1188 DAR 80/6 Axial-Rohrventilator Axial-Rohrventilator, DN 800, explosionsgeschützt, Nennleistung 1,1 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 18.374 m3/h
Drehzahl : 960 1/min
Laufradtyp : axial
Drehzahlsteuerbar : +
Bemessungsspannung : 400 V
Netzfrequenz : 50 Hz
Nennleistung : 1.100 W
INenn : 2,7 A
IMax : 3,2 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +60  C
Betriebsart : S1
PTC DIN 44082 : M 100
Temperaturklasse : T4
Verpackungseinheit : 1 Stück
Sortiment : G
GTIN (EAN) : 4012799733584
Hersteller: MAICO
DAR 80/6-2 Ex Axial-Rohrventilator
Artikelnummer: 0073.0358
Menge: 1,000 Stck

**10.1189 DAR 80/6 Axial-Rohrventilator Axial-Rohrventilator, DN 800, explosionsgeschützt, Nennleistung 0,75 k**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 14.000 m3/h
Drehzahl : 960 1/min
Laufradtyp : axial
Drehzahlsteuerbar : +
Bemessungsspannung : 400 V
Netzfrequenz : 50 Hz
Nennleistung : 750 W
INenn : 2,7 A
IMax : 2,2 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +60  C
Betriebsart : S1
PTC DIN 44082 : M 100
Temperaturklasse : T4
Verpackungseinheit : 1 Stück
Sortiment : G
GTIN (EAN) : 4012799733591
Hersteller: MAICO
DAR 80/6-3 Ex Axial-Rohrventilator
Artikelnummer: 0073.0359
Menge: 1,000 Stck

**10.1190 DAR 80/4 Axial-Rohrventilator Axial-Rohrventilator, DN 800, explosionsgeschützt, Nennleistung 5,5 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 31.500 m3/h
Drehzahl : 1.440 1/min
Laufradtyp : axial
Drehzahlsteuerbar : +
Bemessungsspannung : 400 V
Netzfrequenz : 50 Hz
Nennleistung : 5.500 W
INenn : 11,94 A
IMax : 11,4 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +60  C
Betriebsart : S1
PTC DIN 44082 : M 100
Temperaturklasse : T4
Verpackungseinheit : 1 Stück
Sortiment : G
GTIN (EAN) : 4012799733546
Hersteller: MAICO
DAR 80/4-1 Ex Axial-Rohrventilator
Artikelnummer: 0073.0354
Menge: 1,000 Stck

**10.1191 DAR 80/4 Axial-Rohrventilator Axial-Rohrventilator, DN 800, explosionsgeschützt, Nennleistung 4 kW,**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 26.140 m3/h
Drehzahl : 1.440 1/min
Laufradtyp : axial
Drehzahlsteuerbar : +
Bemessungsspannung : 400 V
Netzfrequenz : 50 Hz
Nennleistung : 4.000 W
INenn : 8,8 A
IMax : 8,7 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +60  C
Betriebsart : S1
PTC DIN 44082 : M 100
Temperaturklasse : T4
Verpackungseinheit : 1 Stück
Sortiment : G
GTIN (EAN) : 4012799733553
Hersteller: MAICO
DAR 80/4-2 Ex Axial-Rohrventilator
Artikelnummer: 0073.0355
Menge: 1,000 Stck

**10.1192 DAR 80/4 Axial-Rohrventilator Axial-Rohrventilator, DN 800, explosionsgeschützt, Nennleistung 3 KW,**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 23.627 m3/h
Drehzahl : 1.440 1/min
Laufradtyp : axial
Drehzahlsteuerbar : +
Bemessungsspannung : 400 V
Netzfrequenz : 50 Hz
Nennleistung : 3.000 W
INenn : 6,55 A
IMax : 6,6 A
Schutzart : IP 55
Wärmeklasse : F
Polumschaltbar : -
Einbauort : Rohranschluss
Einbaulage : senkrecht / waagerecht
Material Gehäuse : Stahlblech, verzinkt
Farbe : grau
Gewicht : 90 kg
Gewicht mit Verpackung : 135 kg
Nennweite : 800 mm
Breite : 910 mm
Höhe : 590 mm
Tiefe : 910 mm
Breite mit Verpackung : 1.140 mm
Höhe mit Verpackung : 730 mm
Tiefe mit Verpackung : 1.140 mm
EX-Bezeichnung nach ATEX-Richtlinie : Ex II 2 G
EX-Bezeichnung nach Norm : Ex db IIB+H2 T4 Gb X / Ex h
IIB+H2 T4 Gb X
Ta-Umgebungstemperatur : -20  C < Ta < +60  C
Betriebsart : S1
PTC DIN 44082 : M 100
Temperaturklasse : T4
Verpackungseinheit : 1 Stück
Sortiment : G
GTIN (EAN) : 4012799733560
Hersteller: MAICO
DAR 80/4-3 Ex Axial-Rohrventilator
Artikelnummer: 0073.0356
Menge: 1,000 Stck

**10.1193 DAR 90/8 Axial-Rohrventilator Axial-Rohrventilator, DN 900, explosionsgeschützt, Nennleistung 1,5 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 23.923 m3/h
Drehzahl : 720 1/min
Laufradtyp : axial
Drehzahlsteuerbar : +
Bemessungsspannung : 400 V
Netzfrequenz : 50 Hz
Nennleistung : 1.500 W
INenn : 4,3 A
IMax : 4,3 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +60  C
Betriebsart : S1
PTC DIN 44082 : M 100
Temperaturklasse : T4
Verpackungseinheit : 1 Stück
Sortiment : G
GTIN (EAN) : 4012799733690
Hersteller: MAICO
DAR 90/8-1 Ex Axial-Rohrventilator
Artikelnummer: 0073.0369
Menge: 1,000 Stck

**10.1194 DAR 90/8 Axial-Rohrventilator Axial-Rohrventilator, DN 900, explosionsgeschützt, Nennleistung 1,1 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 21.363 m3/h
Drehzahl : 720 1/min
Laufradtyp : axial
Drehzahlsteuerbar : +
Bemessungsspannung : 400 V
Netzfrequenz : 50 Hz
Nennleistung : 1.100 W
INenn : 3 A
IMax : 3,6 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +60  C
Betriebsart : S1
PTC DIN 44082 : M 100
Temperaturklasse : T4
Verpackungseinheit : 1 Stück
Sortiment : G
GTIN (EAN) : 4012799733706
Hersteller: MAICO
DAR 90/8-2 Ex Axial-Rohrventilator
Artikelnummer: 0073.0370
Menge: 1,000 Stck

**10.1195 DAR 90/8 Axial-Rohrventilator Axial-Rohrventilator, DN 900, explosionsgeschützt, Nennleistung 1,1 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 19.449 m3/h
Drehzahl : 720 1/min
Laufradtyp : axial
Drehzahlsteuerbar : +
Bemessungsspannung : 400 V
Netzfrequenz : 50 Hz
Nennleistung : 1.100 W
INenn : 3 A
IMax : 3,6 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +60  C
Betriebsart : S1
PTC DIN 44082 : M 100
Temperaturklasse : T4
Verpackungseinheit : 1 Stück
Sortiment : G
GTIN (EAN) : 4012799733713
Hersteller: MAICO
DAR 90/8-3 Ex Axial-Rohrventilator
Artikelnummer: 0073.0371
Menge: 1,000 Stck

**10.1196 DAR 90/6 Axial-Rohrventilator Axial-Rohrventilator, DN 900, explosionsgeschützt, Nennleistung 3 kW,**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 31.921 m3/h
Drehzahl : 960 1/min
Laufradtyp : axial
Drehzahlsteuerbar : +
Bemessungsspannung : 400 V
Netzfrequenz : 50 Hz
Nennleistung : 3.000 W
INenn : 7 A
IMax : 6,7 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +60  C
Betriebsart : S1
PTC DIN 44082 : M 100
Temperaturklasse : T4
Verpackungseinheit : 1 Stück
Sortiment : G
GTIN (EAN) : 4012799733669
Hersteller: MAICO
DAR 90/6-1 Ex Axial-Rohrventilator
Artikelnummer: 0073.0366
Menge: 1,000 Stck

**10.1197 DAR 90/6 Axial-Rohrventilator Axial-Rohrventilator, DN 900, explosionsgeschützt, Nennleistung 2,2 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 28.649 m3/h
Drehzahl : 960 1/min
Laufradtyp : axial
Drehzahlsteuerbar : +
Bemessungsspannung : 400 V
Netzfrequenz : 50 Hz
Nennleistung : 2.200 W
INenn : 5,4 A
IMax : 4,9 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +60  C
Betriebsart : S1
PTC DIN 44082 : M 100
Temperaturklasse : T4
Verpackungseinheit : 1 Stück
Sortiment : G
GTIN (EAN) : 4012799733676
Hersteller: MAICO
DAR 90/6-2 Ex Axial-Rohrventilator
Artikelnummer: 0073.0367
Menge: 1,000 Stck

**10.1198 DAR 90/6 Axial-Rohrventilator Axial-Rohrventilator, DN 900, explosionsgeschützt, Nennleistung 1,5 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 25.229 m3/h
Drehzahl : 960 1/min
Laufradtyp : axial
Drehzahlsteuerbar : +
Bemessungsspannung : 400 V
Netzfrequenz : 50 Hz
Nennleistung : 1.500 W
INenn : 3,8 A
IMax : 4,9 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +60  C
Betriebsart : S1
PTC DIN 44082 : M 100
Temperaturklasse : T4
Verpackungseinheit : 1 Stück
Sortiment : G
GTIN (EAN) : 4012799733683
Hersteller: MAICO
DAR 90/6-3 Ex Axial-Rohrventilator
Artikelnummer: 0073.0368
Menge: 1,000 Stck

**10.1199 DAR 90/4 Axial-Rohrventilator Axial-Rohrventilator, DN 900, explosionsgeschützt, Nennleistung 9 kW,**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 50.000 m3/h
Drehzahl : 1.440 1/min
Laufradtyp : axial
Drehzahlsteuerbar : +
Bemessungsspannung : 400 V
Netzfrequenz : 50 Hz
Nennleistung : 9.000 W
INenn : 17,5 A
IMax : 17,9 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +60  C
Betriebsart : S1
PTC DIN 44082 : M 100
Temperaturklasse : T4
Verpackungseinheit : 1 Stück
Sortiment : G
GTIN (EAN) : 4012799733638
Hersteller: MAICO
DAR 90/4-1 Ex Axial-Rohrventilator
Artikelnummer: 0073.0363
Menge: 1,000 Stck

**10.1200 DAR 90/4 Axial-Rohrventilator Axial-Rohrventilator, DN 900, explosionsgeschützt, Nennleistung 7,5 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 39.500 m3/h
Drehzahl : 1.440 1/min
Laufradtyp : axial
Drehzahlsteuerbar : +
Bemessungsspannung : 400 V
Netzfrequenz : 50 Hz
Nennleistung : 7.500 W
INenn : 14,4 A
IMax : 14,8 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +60  C
Betriebsart : S1
PTC DIN 44082 : M 100
Temperaturklasse : T4
Verpackungseinheit : 1 Stück
Sortiment : G
GTIN (EAN) : 4012799733645
Hersteller: MAICO
DAR 90/4-2 Ex Axial-Rohrventilator
Artikelnummer: 0073.0364
Menge: 1,000 Stck

**10.1201 DAR 90/4 Axial-Rohrventilator Axial-Rohrventilator, DN 900, explosionsgeschützt, Nennleistung 5,5 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 33.000 m3/h
Drehzahl : 1.440 1/min
Laufradtyp : axial
Drehzahlsteuerbar : +
Bemessungsspannung : 400 V
Netzfrequenz : 50 Hz
Nennleistung : 5.500 W
INenn : 11,4 A
IMax : 11,4 A
Schutzart : IP 55
Wärmeklasse : F
Polumschaltbar : -
Einbauort : Rohranschluss
Einbaulage : senkrecht / waagerecht
Material Gehäuse : Stahlblech, verzinkt
Farbe : grau
Gewicht : 120 kg
Gewicht mit Verpackung : 195 kg
Nennweite : 900 mm
Breite : 1.030 mm
Höhe : 680 mm
Tiefe : 1.030 mm
Breite mit Verpackung : 1.040 mm
Höhe mit Verpackung : 830 mm
Tiefe mit Verpackung : 1.040 mm
EX-Bezeichnung nach ATEX-Richtlinie : Ex II 2 G
EX-Bezeichnung nach Norm : Ex db IIB+H2 T4 Gb X / Ex h
IIB+H2 T4 Gb X
Ta-Umgebungstemperatur : -20  C < Ta < +60  C
Betriebsart : S1
PTC DIN 44082 : M 100
Temperaturklasse : T4
Verpackungseinheit : 1 Stück
Sortiment : G
GTIN (EAN) : 4012799733652
Hersteller: MAICO
DAR 90/4-3 Ex Axial-Rohrventilator
Artikelnummer: 0073.0365
Menge: 1,000 Stck

**10.1202 DAR 100/ Axial-Rohrventilator Axial-Rohrventilator, DN 1000, explosionsgeschützt, Nennleistung 2,2 k**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 35.000 m3/h
Drehzahl : 720 1/min
Laufradtyp : axial
Bemessungsspannung : 400 V
Netzfrequenz : 50 Hz
Nennleistung : 2.200 W
INenn : 5,2 A
IMax : 5,2 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +60  C
Betriebsart : S1
PTC DIN 44082 : M 100
Temperaturklasse : T4
Verpackungseinheit : 1 Stück
Sortiment : G
GTIN (EAN) : 4012799733782
Hersteller: MAICO
DAR 100/8-1 Ex Axial-Rohrventilator
Artikelnummer: 0073.0378
Menge: 1,000 Stck

**10.1203 DAR 100/ Axial-Rohrventilator Axial-Rohrventilator, DN 1000, explosionsgeschützt, Nennleistung 1,5 k**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 25.884 m3/h
Drehzahl : 720 1/min
Laufradtyp : axial
Bemessungsspannung : 400 V
Netzfrequenz : 50 Hz
Nennleistung : 1.500 W
INenn : 4,3 A
IMax : 4,3 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +60  C
Betriebsart : S1
PTC DIN 44082 : M 100
Temperaturklasse : T4
Verpackungseinheit : 1 Stück
Sortiment : G
GTIN (EAN) : 4012799733799
Hersteller: MAICO
DAR 100/8-2 Ex Axial-Rohrventilator
Artikelnummer: 0073.0379
Menge: 1,000 Stck

**10.1204 DAR 100/ Axial-Rohrventilator Axial-Rohrventilator, DN 1000, explosionsgeschützt, Nennleistung 1,1 k**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 21.787 m3/h
Drehzahl : 720 1/min
Laufradtyp : axial
Bemessungsspannung : 400 V
Netzfrequenz : 50 Hz
Nennleistung : 1.100 W
INenn : 3 A
IMax : 3,6 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +60  C
Betriebsart : S1
PTC DIN 44082 : M 100
Temperaturklasse : T4
Verpackungseinheit : 1 Stück
Sortiment : G
GTIN (EAN) : 4012799733805
Hersteller: MAICO
DAR 100/8-3 Ex Axial-Rohrventilator
Artikelnummer: 0073.0380
Menge: 1,000 Stck

**10.1205 DAR 100/ Axial-Rohrventilator Axial-Rohrventilator, DN 1000, explosionsgeschützt, Nennleistung 5,5 k**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 49.900 m3/h
Drehzahl : 960 1/min
Laufradtyp : axial
Bemessungsspannung : 400 V
Netzfrequenz : 50 Hz
Nennleistung : 5.500 W
INenn : 11,5 A
IMax : 12,3 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +60  C
Betriebsart : S1
PTC DIN 44082 : M 100
Temperaturklasse : T4
Verpackungseinheit : 1 Stück
Sortiment : G
GTIN (EAN) : 4012799733751
Hersteller: MAICO
DAR 100/6-1 Ex Axial-Rohrventilator
Artikelnummer: 0073.0375
Menge: 1,000 Stck

**10.1206 DAR 100/ Axial-Rohrventilator Axial-Rohrventilator, DN 1000, explosionsgeschützt, Nennleistung 4kW,**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 34.650 m3/h
Drehzahl : 960 1/min
Laufradtyp : axial
Bemessungsspannung : 400 V
Netzfrequenz : 50 Hz
Nennleistung : 4.000 W
INenn : 8,64 A
IMax : 9,1 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +60  C
Betriebsart : S1
PTC DIN 44082 : M 100
Temperaturklasse : T4
Verpackungseinheit : 1 Stück
Sortiment : G
GTIN (EAN) : 4012799733768
Hersteller: MAICO
DAR 100/6-2 Ex Axial-Rohrventilator
Artikelnummer: 0073.0376
Menge: 1,000 Stck

**10.1207 DAR 100/ Axial-Rohrventilator Axial-Rohrventilator, DN 1000, explosionsgeschützt, Nennleistung 3 kW,**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 27.562 m3/h
Drehzahl : 960 1/min
Laufradtyp : axial
Bemessungsspannung : 400 V
Netzfrequenz : 50 Hz
Nennleistung : 3.000 W
INenn : 6,75 A
IMax : 5,2 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +60  C
Betriebsart : S1
PTC DIN 44082 : M 100
Temperaturklasse : T4
Verpackungseinheit : 1 Stück
Sortiment : G
GTIN (EAN) : 4012799733775
Hersteller: MAICO
DAR 100/6-3 Ex Axial-Rohrventilator
Artikelnummer: 0073.0377
Menge: 1,000 Stck

**10.1208 DAR 100/ Axial-Rohrventilator Axial-Rohrventilator, DN 1000, explosionsgeschützt, Nennleistung 15 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 70.000 m3/h
Drehzahl : 1.440 1/min
Laufradtyp : axial
Bemessungsspannung : 400 V
Netzfrequenz : 50 Hz
Nennleistung : 15.000 W
INenn : 27,85 A
IMax : 28 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +60  C
Betriebsart : S1
PTC DIN 44082 : M 100
Temperaturklasse : T4
Verpackungseinheit : 1 Stück
Sortiment : G
GTIN (EAN) : 4012799733720
Hersteller: MAICO
DAR 100/4-1 Ex Axial-Rohrventilator
Artikelnummer: 0073.0372
Menge: 1,000 Stck

**10.1209 DAR 100/ Axial-Rohrventilator Axial-Rohrventilator, DN 1000, explosionsgeschützt, Nennleistung 11 kW**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 61.840 m3/h
Drehzahl : 1.440 1/min
Laufradtyp : axial
Bemessungsspannung : 400 V
Netzfrequenz : 50 Hz
Nennleistung : 11.000 W
INenn : 21,97 A
IMax : 21,3 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +60  C
Betriebsart : S1
PTC DIN 44082 : M 100
Temperaturklasse : T4
Verpackungseinheit : 1 Stück
Sortiment : G
GTIN (EAN) : 4012799733737
Hersteller: MAICO
DAR 100/4-2 Ex Axial-Rohrventilator
Artikelnummer: 0073.0373
Menge: 1,000 Stck

**10.1210 DAR 100/ Axial-Rohrventilator Axial-Rohrventilator, DN 1000, explosionsgeschützt, Nennleistung 7,5 k**
Merkmale :
Axial-Rohrventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Leistungsstarker Ventilator für große Fördervolumen.
Zur einfachen und direkten Montage in einem Rohrsystem.
Einbau in jeder Lage möglich.
Gehäuse aus Stahlblech mit Epoxidbeschichtung.
Axiallaufräder aus glasfaserverstärktem, antistatischem
Polyamid.
Förderrichtung :
Die Förderrichtung ist gekennzeichnet.
Standard Abluftbetrieb, Förderrichtung über Motor
saugend.
Motor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 3
Fördervolumen : 43.574 m3/h
Drehzahl : 1.440 1/min
Laufradtyp : axial
Bemessungsspannung : 400 V
Netzfrequenz : 50 Hz
Nennleistung : 7.500 W
INenn : 14,4 A
IMax : 14,8 A
Schutzart : IP 55
Wärmeklasse : F
Einbauort : Rohranschluss
Einbaulage : senkrecht / waagerecht
Material Gehäuse : Stahlblech, verzinkt
Farbe : grau
Gewicht : 215 kg
Gewicht mit Verpackung : 232 kg
Nennweite : 1.000 mm
Breite : 1.130 mm
Höhe : 750 mm
Tiefe : 1.130 mm
Breite mit Verpackung : 1.200 mm
Höhe mit Verpackung : 1.040 mm
Tiefe mit Verpackung : 1.200 mm
EX-Bezeichnung nach ATEX-Richtlinie : Ex II 2 G
EX-Bezeichnung nach Norm : Ex db IIB+H2 T4 Gb X / Ex h
IIB+H2 T4 Gb X
Ta-Umgebungstemperatur : -20  C < Ta < +60  C
Betriebsart : S1
PTC DIN 44082 : M 100
Temperaturklasse : T4
Verpackungseinheit : 1 Stück
Sortiment : G
GTIN (EAN) : 4012799733744
Hersteller: MAICO
DAR 100/4-3 Ex Axial-Rohrventilator
Artikelnummer: 0073.0374
Menge: 1,000 Stck

**10.1211 ERM 18 E Halbradial-Rohrventilator Halbradial-Rohrventilator, DN 180, Wechselstrom 230 V/50 Hz, explosion**
Ausführung :
Ex II 2G Ex eb IIB+H2 T4 Gb / Ex II 2G Ex h IIB+H2 T4
Gb.
Geeignet für die Temperaturklasse T1 bis T4 (135 C).
Besondere Eigenschaften:
Halbradial-Rohrventilator, explosionsgeschützt, Medium
Gas.
Explosionsschutz und Zulassungen nach ATEX und IECEx.
Ex II 2 G Ex eb IIB + H2 T3/T4 Gb X / Ex II 2 G Ex h
IIB + H2 T3/T4 Gb X.
Für Einsatztemperaturen von -20  C < Ta < +50  C.
Für alle Gase und Dämpfe der Ex-Gruppe IIA und IIB und
zusätzlich für Wasserstoff qualifiziert.
MAICO Ex-Ventilatoren erfüllen die
Sicherheitsanforderungen der Europäischen Richtlinie RL
2014/34/EU für Geräte und Schutzsysteme in
explosionsgefährdeten Bereichen.
Für Zone 1 und 2.
Zündschutzarten: "e" - erhöhte Sicherheit und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM Ex anbringen.
Technische Daten
Fördervolumen : 310 m3/h
Drehzahl : 2.780 1/min
Laufradtyp : halbradial
Drehzahlsteuerbar : -
Spannungsart : Wechselstrom
Bemessungsspannung : 230 V
Netzfrequenz : 50 Hz
Nennleistung : 50 W
cos : 0,9
INenn : 0,25 A
Imax bei UNenn : 0,25 A
Schutzart : IP 64
Wärmeklasse : B
Netzzuleitung : 3 x 1,5 mm2
Einbaulage : senkrecht / waagerecht
Material Gehäuse : Kunststoff
Material Laufrad : Kunststoff
Farbe : signalschwarz, ähnlich RAL 9004
Gewicht : 3,57 kg
Gewicht mit Verpackung : 3,83 kg
Nennweite : 180 mm
Breite : 262 mm
Höhe : 252 mm
Tiefe : 187 mm
Breite mit Verpackung : 255 mm
Höhe mit Verpackung : 190 mm
Tiefe mit Verpackung : 240 mm
EX-Bezeichnung nach ATEX-Richtlinie : Ex II 2 G
EX-Bezeichnung nach Norm : Ex eb IIB + H2 T4 Gb / Ex h
IIB + H2 T4 Gb
Ta-Umgebungstemperatur : -20  C < Ta < +50  C
IA/IN : 2,5
Zeit tE : 50 sek
Betriebsart : S1
EG-Baumusterprüfbescheinigung : TÜV-A 18ATEX0052 X,
IECEx EPS 19.0025X
Temperaturklasse : T4
Kondensator Kapazität / Spannung : 3ÁF/280V
Wärmeklasse von Isolierstoffen Th. Cl. : 130 (B)
Verpackungseinheit : 1 Stück
Sortiment : G
GTIN (EAN) : 4012799802907
Hersteller: MAICO
ERM 18 Ex e Halbradial-Rohrventilator
Artikelnummer: 0080.0290
Menge: 1,000 Stck

**10.1212 ERM 18 E Halbradial-Rohrventilator Halbradial-Rohrventilator, DN 180, Wechselstrom 230 V/60 Hz, explosion**
Ausführung :
Ex II 2G Ex eb IIB+H2 T4 Gb / Ex II 2G Ex h IIB+H2 T4
Gb.
Geeignet für die Temperaturklasse T1 bis T4 (135 C).
Besondere Eigenschaften:
Halbradial-Rohrventilator, explosionsgeschützt, Medium
Gas.
Explosionsschutz und Zulassungen nach ATEX und IECEx.
Ex II 2 G Ex eb IIB + H2 T3/T4 Gb X / Ex II 2 G Ex h
IIB + H2 T3/T4 Gb X.
Für Einsatztemperaturen von -20  C < Ta < +50  C.
Für alle Gase und Dämpfe der Ex-Gruppe IIA und IIB und
zusätzlich für Wasserstoff qualifiziert.
MAICO Ex-Ventilatoren erfüllen die
Sicherheitsanforderungen der Europäischen Richtlinie RL
2014/34/EU für Geräte und Schutzsysteme in
explosionsgefährdeten Bereichen.
Für Zone 1 und 2.
Zündschutzarten: "e" - erhöhte Sicherheit und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM Ex anbringen.
Technische Daten
Fördervolumen : 340 m3/h
Drehzahl : 3.255 1/min
Laufradtyp : halbradial
Drehzahlsteuerbar : -
Spannungsart : Wechselstrom
Bemessungsspannung : 230 V
Netzfrequenz : 60 Hz
Nennleistung : 88 W
cos : 0,89
INenn : 0,43 A
Imax bei UNenn : 0,43 A
Schutzart : IP 64
Wärmeklasse : B
Netzzuleitung : 3 x 1,5 mm2
Einbaulage : senkrecht / waagerecht
Material Gehäuse : Kunststoff
Material Laufrad : Kunststoff
Farbe : signalschwarz, ähnlich RAL 9004
Gewicht : 3,57 kg
Gewicht mit Verpackung : 3,83 kg
Nennweite : 180 mm
Breite : 262 mm
Höhe : 252 mm
Tiefe : 187 mm
Breite mit Verpackung : 255 mm
Höhe mit Verpackung : 190 mm
Tiefe mit Verpackung : 240 mm
EX-Bezeichnung nach ATEX-Richtlinie : Ex II 2 G
EX-Bezeichnung nach Norm : Ex eb IIB + H2 T4 Gb / Ex h
IIB + H2 T4 Gb
Ta-Umgebungstemperatur : -20  C < Ta < +50  C
IA/IN : 2,3
Zeit tE : 28 sek
Betriebsart : S1
EG-Baumusterprüfbescheinigung : TÜV-A 18ATEX0052 X,
IECEx EPS 19.0025X
Temperaturklasse : T4
Kondensator Kapazität / Spannung : 3ÁF/280V
Wärmeklasse von Isolierstoffen Th. Cl. : 130 (B)
Verpackungseinheit : 1 Stück
Sortiment : G
GTIN (EAN) : 4012799803737
Hersteller: MAICO
ERM 18 Ex e/60 Hz Halbradial-Rohrventilator
Artikelnummer: 0080.0373
Menge: 1,000 Stck

**10.1213 ERM 22 E Halbradial-Rohrventilator Halbradial-Rohrventilator, DN 220, Wechselstrom 230 V/50 Hz, explosion**
Ausführung :
Ex II 2G Ex eb IIB+H2 T3 Gb / Ex II 2G Ex h IIB+H2 T3
Gb.
Geeignet für die Temperaturklasse T1 bis T3 (200 C).
Reduzierstücke auf Nennweite DN 200 im Lieferumfang
enthalten.
Besondere Eigenschaften:
Halbradial-Rohrventilator, explosionsgeschützt, Medium
Gas.
Explosionsschutz und Zulassungen nach ATEX und IECEx.
Ex II 2 G Ex eb IIB + H2 T3/T4 Gb X / Ex II 2 G Ex h
IIB + H2 T3/T4 Gb X.
Für Einsatztemperaturen von -20  C < Ta < +50  C.
Für alle Gase und Dämpfe der Ex-Gruppe IIA und IIB und
zusätzlich für Wasserstoff qualifiziert.
MAICO Ex-Ventilatoren erfüllen die
Sicherheitsanforderungen der Europäischen Richtlinie RL
2014/34/EU für Geräte und Schutzsysteme in
explosionsgefährdeten Bereichen.
Für Zone 1 und 2.
Zündschutzarten: "e" - erhöhte Sicherheit und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM Ex anbringen.
Technische Daten
Fördervolumen : 560 m3/h
Drehzahl : 2.860 1/min
Laufradtyp : halbradial
Drehzahlsteuerbar : -
Spannungsart : Wechselstrom
Bemessungsspannung : 230 V
Netzfrequenz : 50 Hz
Nennleistung : 200 W
cos : 0,92
INenn : 0,92 A
Imax bei UNenn : 0,92 A
Schutzart : IP 64
Wärmeklasse : B
Netzzuleitung : 3 x 1,5 mm2
Einbaulage : senkrecht / waagerecht
Material Gehäuse : Kunststoff
Material Laufrad : Kunststoff
Farbe : signalschwarz, ähnlich RAL 9004
Gewicht : 6,5 kg
Gewicht mit Verpackung : 7,5 kg
Nennweite : 200 mm
Breite : 306 mm
Höhe : 310 mm
Tiefe : 269 mm
Breite mit Verpackung : 340 mm
Höhe mit Verpackung : 310 mm
Tiefe mit Verpackung : 340 mm
EX-Bezeichnung nach ATEX-Richtlinie : Ex II 2 G
EX-Bezeichnung nach Norm : Ex eb IIB + H2 T3 Gb / Ex h
IIB + H2 T3 Gb
Ta-Umgebungstemperatur : -20  C < Ta < +50  C
IA/IN : 3,1
Zeit tE : 30
Betriebsart : S1
EG-Baumusterprüfbescheinigung : TÜV-A 18ATEX0055 X,
IECEx EPS 19.0025X
Temperaturklasse : T3
Kondensator Kapazität / Spannung : 12ÁF/280V
Wärmeklasse von Isolierstoffen Th. Cl. : 130 (B)
Verpackungseinheit : 1 Stück
Sortiment : G
GTIN (EAN) : 4012799802884
Hersteller: MAICO
ERM 22 Ex e Halbradial-Rohrventilator
Artikelnummer: 0080.0288
Menge: 1,000 Stck

**10.1214 ERM 22 E Halbradial-Rohrventilator Halbradial-Rohrventilator, DN 220, Wechselstrom 230 V/60 Hz, explosion**
Ausführung :
Ex II 2G Ex eb IIB+H2 T3 Gb / Ex II 2G Ex h IIB+H2 T3
Gb.
Geeignet für die Temperaturklasse T1 bis T3 (200 C).
Reduzierstücke auf Nennweite DN 200 im Lieferumfang
enthalten.
Besondere Eigenschaften:
Halbradial-Rohrventilator, explosionsgeschützt, Medium
Gas.
Explosionsschutz und Zulassungen nach ATEX und IECEx.
Ex II 2 G Ex eb IIB + H2 T3/T4 Gb X / Ex II 2 G Ex h
IIB + H2 T3/T4 Gb X.
Für Einsatztemperaturen von -20  C < Ta < +50  C.
Für alle Gase und Dämpfe der Ex-Gruppe IIA und IIB und
zusätzlich für Wasserstoff qualifiziert.
MAICO Ex-Ventilatoren erfüllen die
Sicherheitsanforderungen der Europäischen Richtlinie RL
2014/34/EU für Geräte und Schutzsysteme in
explosionsgefährdeten Bereichen.
Für Zone 1 und 2.
Zündschutzarten: "e" - erhöhte Sicherheit und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM Ex anbringen.
Technische Daten
Fördervolumen : 675 m3/h
Drehzahl : 3.285 1/min
Laufradtyp : halbradial
Drehzahlsteuerbar : -
Spannungsart : Wechselstrom
Bemessungsspannung : 230 V
Netzfrequenz : 60 Hz
Nennleistung : 310 W
cos : 0,99
INenn : 1,35 A
Imax bei UNenn : 1,35 A
Schutzart : IP 64
Wärmeklasse : B
Netzzuleitung : 3 x 1,5 mm2
Einbaulage : senkrecht / waagerecht
Material Gehäuse : Kunststoff
Material Laufrad : Kunststoff
Farbe : signalschwarz, ähnlich RAL 9004
Gewicht : 6,5 kg
Gewicht mit Verpackung : 7,5 kg
Nennweite : 200 mm
Breite : 306 mm
Höhe : 310 mm
Tiefe : 269 mm
Breite mit Verpackung : 340 mm
Höhe mit Verpackung : 310 mm
Tiefe mit Verpackung : 340 mm
EX-Bezeichnung nach ATEX-Richtlinie : Ex II 2 G
EX-Bezeichnung nach Norm : Ex eb IIB + H2 T3 Gb / Ex h
IIB + H2 T3 Gb
Ta-Umgebungstemperatur : -20  C < Ta < +50  C
IA/IN : 1,7
Zeit tE : 105
Betriebsart : S1
EG-Baumusterprüfbescheinigung : TÜV-A 18ATEX0055 X,
IECEx EPS 19.0025X
Temperaturklasse : T3
Kondensator Kapazität / Spannung : 12ÁF/280V
Wärmeklasse von Isolierstoffen Th. Cl. : 130 (B)
Verpackungseinheit : 1 Stück
Sortiment : G
GTIN (EAN) : 4012799803744
Hersteller: MAICO
ERM 22 Ex e/60 Hz Halbradial-Rohrventilator
Artikelnummer: 0080.0374
Menge: 1,000 Stck

**10.1215 ERM 25 E Halbradial-Rohrventilator Halbradial-Rohrventilator, DN 250, Wechselstrom 230 V/50 Hz, explosion**
Ausführung :
Ex II 2G Ex eb IIB+H2 T3 Gb / Ex II 2G h IIB+H2 T3 Gb.
Geeignet für die Temperaturklasse T1 bis T3 (200 C).
Besondere Eigenschaften:
Halbradial-Rohrventilator, explosionsgeschützt, Medium
Gas.
Explosionsschutz und Zulassungen nach ATEX und IECEx.
Ex II 2 G Ex eb IIB + H2 T3/T4 Gb X / Ex II 2 G Ex h
IIB + H2 T3/T4 Gb X.
Für Einsatztemperaturen von -20  C < Ta < +50  C.
Für alle Gase und Dämpfe der Ex-Gruppe IIA und IIB und
zusätzlich für Wasserstoff qualifiziert.
MAICO Ex-Ventilatoren erfüllen die
Sicherheitsanforderungen der Europäischen Richtlinie RL
2014/34/EU für Geräte und Schutzsysteme in
explosionsgefährdeten Bereichen.
Für Zone 1 und 2.
Zündschutzarten: "e" - erhöhte Sicherheit und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM Ex anbringen.
Technische Daten
Fördervolumen : 870 m3/h
Drehzahl : 2.820 1/min
Laufradtyp : halbradial
Drehzahlsteuerbar : -
Spannungsart : Wechselstrom
Bemessungsspannung : 230 V
Netzfrequenz : 50 Hz
Nennleistung : 300 W
cos : 0,93
INenn : 1,4 A
Imax bei UNenn : 1,4 A
Schutzart : IP 64
Wärmeklasse : F
Netzzuleitung : 3 x 1,5 mm2
Einbaulage : senkrecht / waagerecht
Material Gehäuse : Kunststoff
Material Laufrad : Kunststoff
Farbe : signalschwarz, ähnlich RAL 9004
Gewicht : 7,35 kg
Gewicht mit Verpackung : 8,38 kg
Nennweite : 250 mm
Breite : 340 mm
Höhe : 337,5 mm
Tiefe : 232 mm
Breite mit Verpackung : 365 mm
Höhe mit Verpackung : 365 mm
Tiefe mit Verpackung : 250 mm
EX-Bezeichnung nach ATEX-Richtlinie : Ex II 2 G
EX-Bezeichnung nach Norm : Ex eb IIB + H2 T3 Gb / Ex h
IIB + H2 T3 Gb
Ta-Umgebungstemperatur : -20  C < Ta < +50  C
IA/IN : 3,5
Zeit tE : 19
Betriebsart : S1
EG-Baumusterprüfbescheinigung : TÜV-A 18ATEX0054 X,
IECEx EPS 19.0025X
Temperaturklasse : T3
Kondensator Kapazität / Spannung : 16ÁF/280V
Wärmeklasse von Isolierstoffen Th. Cl. : 155 (F)
Verpackungseinheit : 1 Stück
Sortiment : G
GTIN (EAN) : 4012799802495
Hersteller: MAICO
ERM 25 Ex e Halbradial-Rohrventilator
Artikelnummer: 0080.0249
Menge: 1,000 Stck

**10.1216 ERM 25 E Halbradial-Rohrventilator Halbradial-Rohrventilator, DN 250, Wechselstrom 230 V/60 Hz, explosion**
Ausführung :
Ex II 2G Ex eb IIB+H2 T3 Gb / Ex II 2G h IIB+H2 T3 Gb.
Geeignet für die Temperaturklasse T1 bis T3 (200 C).
Besondere Eigenschaften:
Halbradial-Rohrventilator, explosionsgeschützt, Medium
Gas.
Explosionsschutz und Zulassungen nach ATEX und IECEx.
Ex II 2 G Ex eb IIB + H2 T3/T4 Gb X / Ex II 2 G Ex h
IIB + H2 T3/T4 Gb X.
Für Einsatztemperaturen von -20  C < Ta < +50  C.
Für alle Gase und Dämpfe der Ex-Gruppe IIA und IIB und
zusätzlich für Wasserstoff qualifiziert.
MAICO Ex-Ventilatoren erfüllen die
Sicherheitsanforderungen der Europäischen Richtlinie RL
2014/34/EU für Geräte und Schutzsysteme in
explosionsgefährdeten Bereichen.
Für Zone 1 und 2.
Zündschutzarten: "e" - erhöhte Sicherheit und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM Ex anbringen.
Technische Daten
Fördervolumen : 1.010 m3/h
Drehzahl : 3.200 1/min
Laufradtyp : halbradial
Drehzahlsteuerbar : -
Spannungsart : Wechselstrom
Bemessungsspannung : 230 V
Netzfrequenz : 60 Hz
Nennleistung : 495 W
cos : 0,97
INenn : 2,2 A
Imax bei UNenn : 2,2 A
Schutzart : IP 64
Wärmeklasse : F
Netzzuleitung : 3 x 1,5 mm2
Einbaulage : senkrecht / waagerecht
Material Gehäuse : Kunststoff
Material Laufrad : Kunststoff
Farbe : signalschwarz, ähnlich RAL 9004
Gewicht : 7,35 kg
Gewicht mit Verpackung : 8,38 kg
Nennweite : 250 mm
Breite : 340 mm
Höhe : 337,5 mm
Tiefe : 232 mm
Breite mit Verpackung : 365 mm
Höhe mit Verpackung : 365 mm
Tiefe mit Verpackung : 250 mm
EX-Bezeichnung nach ATEX-Richtlinie : Ex II 2 G
EX-Bezeichnung nach Norm : Ex eb IIB + H2 T3 Gb / Ex h
IIB + H2 T3 Gb
Ta-Umgebungstemperatur : -20  C < Ta < +50  C
IA/IN : 2,2
Zeit tE : 41
Betriebsart : S1
EG-Baumusterprüfbescheinigung : TÜV-A 18ATEX0054 X,
IECEx EPS 19.0025X
Temperaturklasse : T3
Kondensator Kapazität / Spannung : 16ÁF/280V
Wärmeklasse von Isolierstoffen Th. Cl. : 155 (F)
Verpackungseinheit : 1 Stück
Sortiment : G
GTIN (EAN) : 4012799803751
Hersteller: MAICO
ERM 25 Ex e/60 Hz Halbradial-Rohrventilator
Artikelnummer: 0080.0375
Menge: 1,000 Stck

**10.1217 GRK R 20 Radialgebläse Radialgebläse aus Kunststoff mit rundem Ausblas, Baugröße 200, Anschlu**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 1.100 m3/h
Drehzahl : 2.880 1/min
Laufradtyp : radial
Drehzahlsteuerbar : +
Reversierbarkeit : -
Spannungsart : Drehstrom
Bemessungsspannung : 400 V
Netzfrequenz : 50 Hz
Nennleistung : 180 W
INenn : 0,5 A
Schutzart : IP 55
Wärmeklasse : F
Polumschaltbar : -
Einbauort : Rohranschluss
Einbaulage : horizontal
Material Gehäuse : Kunststoff, Polyethylen
Material Laufrad : Kunststoff, Polypropylen
Farbe : schwarz
Gewicht : 17 kg
Gewicht mit Verpackung : 40 kg
Anschlussdurchmesser : 160 mm
Baugröße : 200
Breite : 408 mm
Höhe : 400 mm
Tiefe : 373 mm
Breite mit Verpackung : 1.200 mm
Höhe mit Verpackung : 800 mm
Tiefe mit Verpackung : 550 mm
EX-Bezeichnung nach ATEX-Richtlinie : Ex II 3 G
EX-Bezeichnung nach Norm : Ex db IIB+H2 T4 Gb X / Ex h
IIB+H2 T4 Gb X
Ta-Umgebungstemperatur : -20  C < Ta < +40  C
Betriebsart : S1
PTC DIN 44082 : M 100
Temperaturklasse : T4
Verpackungseinheit : 1 Stück
Sortiment : G
GTIN (EAN) : 4012799734413
Hersteller: MAICO
GRK R 20/2 D Ex Radialgebläse
Artikelnummer: 0073.0441
Menge: 1,000 Stck

**10.1218 GRK R 25 Radialgebläse Radialgebläse aus Kunststoff mit rundem Ausblas, 4-Polig, Baugröße 250**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 1.050 m3/h
Drehzahl : 1.440 1/min
Laufradtyp : radial
Drehzahlsteuerbar : +
Reversierbarkeit : -
Spannungsart : Drehstrom
Bemessungsspannung : 400 V
Netzfrequenz : 50 Hz
Nennleistung : 120 W
INenn : 0,51 A
Schutzart : IP 55
Wärmeklasse : F
Polumschaltbar : -
Einbauort : Rohranschluss
Einbaulage : horizontal
Material Gehäuse : Kunststoff, Polyethylen
Material Laufrad : Kunststoff, Polypropylen
Farbe : schwarz
Gewicht : 24 kg
Gewicht mit Verpackung : 47 kg
Anschlussdurchmesser : 200 mm
Baugröße : 250
Breite : 440 mm
Höhe : 500 mm
Tiefe : 453 mm
Breite mit Verpackung : 1.200 mm
Höhe mit Verpackung : 800 mm
Tiefe mit Verpackung : 650 mm
EX-Bezeichnung nach ATEX-Richtlinie : Ex II 3 G
EX-Bezeichnung nach Norm : Ex db IIB+H2 T4 Gb X / Ex h
IIB+H2 T4 Gb X
Ta-Umgebungstemperatur : -20  C < Ta < +40  C
Betriebsart : S1
PTC DIN 44082 : M 100
Temperaturklasse : T4
Verpackungseinheit : 1 Stück
Sortiment : G
GTIN (EAN) : 4012799734437
Hersteller: MAICO
GRK R 25/4 D Ex Radialgebläse
Artikelnummer: 0073.0443
Menge: 1,000 Stck

**10.1219 GRK R 25 Radialgebläse Radialgebläse aus Kunststoff mit rundem Ausblas, 2-Polig, Baugröße 250**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 2.100 m3/h
Drehzahl : 2.880 1/min
Laufradtyp : radial
Drehzahlsteuerbar : +
Reversierbarkeit : -
Spannungsart : Drehstrom
Bemessungsspannung : 400 V
Netzfrequenz : 50 Hz
Nennleistung : 370 W
INenn : 0,9 A
Schutzart : IP 55
Wärmeklasse : F
Polumschaltbar : -
Einbauort : Rohranschluss
Einbaulage : horizontal
Material Gehäuse : Kunststoff, Polyethylen
Material Laufrad : Kunststoff, Polypropylen
Farbe : schwarz
Gewicht : 24 kg
Gewicht mit Verpackung : 47 kg
Anschlussdurchmesser : 200 mm
Baugröße : 250
Breite : 440 mm
Höhe : 500 mm
Tiefe : 453 mm
Breite mit Verpackung : 1.200 mm
Höhe mit Verpackung : 800 mm
Tiefe mit Verpackung : 620 mm
EX-Bezeichnung nach ATEX-Richtlinie : Ex II 3 G
EX-Bezeichnung nach Norm : Ex db IIB+H2 T4 Gb X / Ex h
IIB+H2 T4 Gb X
Ta-Umgebungstemperatur : -20  C < Ta < +40  C
Betriebsart : S1
PTC DIN 44082 : M 100
Temperaturklasse : T4
Verpackungseinheit : 1 Stück
Sortiment : G
GTIN (EAN) : 4012799734420
Hersteller: MAICO
GRK R 25/2 D Ex Radialgebläse
Artikelnummer: 0073.0442
Menge: 1,000 Stck

**10.1220 GRK R 28 Radialgebläse Radialgebläse aus Kunststoff mit rundem Ausblas, 4-Polig, Baugröße 280**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 1.600 m3/h
Drehzahl : 1.440 1/min
Laufradtyp : radial
Drehzahlsteuerbar : +
Reversierbarkeit : -
Spannungsart : Drehstrom
Bemessungsspannung : 400 V
Netzfrequenz : 50 Hz
Nennleistung : 180 W
INenn : 0,5 A
Schutzart : IP 55
Wärmeklasse : F
Polumschaltbar : -
Einbauort : Rohranschluss
Einbaulage : horizontal
Material Gehäuse : Kunststoff, Polyethylen
Material Laufrad : Kunststoff, Polypropylen
Farbe : schwarz
Gewicht : 33 kg
Gewicht mit Verpackung : 56 kg
Anschlussdurchmesser : 225 mm
Baugröße : 280
Breite : 475 mm
Höhe : 560 mm
Tiefe : 515 mm
Breite mit Verpackung : 1.200 mm
Höhe mit Verpackung : 800 mm
Tiefe mit Verpackung : 710 mm
EX-Bezeichnung nach ATEX-Richtlinie : Ex II 3 G
EX-Bezeichnung nach Norm : Ex db IIB+H2 T4 Gb X / Ex h
IIB+H2 T4 Gb X
Ta-Umgebungstemperatur : -20  C < Ta < +40  C
Betriebsart : S1
PTC DIN 44082 : M 100
Temperaturklasse : T4
Verpackungseinheit : 1 Stück
Sortiment : G
GTIN (EAN) : 4012799734451
Hersteller: MAICO
GRK R 28/4 D Ex Radialgebläse
Artikelnummer: 0073.0445
Menge: 1,000 Stck

**10.1221 GRK R 28 Radialgebläse Radialgebläse aus Kunststoff mit rundem Ausblas, 2-Polig, Baugröße 280**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 3.150 m3/h
Drehzahl : 2.880 1/min
Laufradtyp : radial
Drehzahlsteuerbar : +
Reversierbarkeit : -
Spannungsart : Drehstrom
Bemessungsspannung : 400 V
Netzfrequenz : 50 Hz
Nennleistung : 750 W
INenn : 1,8 A
Schutzart : IP 55
Wärmeklasse : F
Polumschaltbar : -
Einbauort : Rohranschluss
Einbaulage : horizontal
Material Gehäuse : Kunststoff, Polyethylen
Material Laufrad : Kunststoff, Polypropylen
Farbe : schwarz
Gewicht : 33 kg
Gewicht mit Verpackung : 56 kg
Anschlussdurchmesser : 225 mm
Baugröße : 280
Breite : 475 mm
Höhe : 560 mm
Tiefe : 515 mm
Breite mit Verpackung : 1.200 mm
Höhe mit Verpackung : 800 mm
Tiefe mit Verpackung : 710 mm
EX-Bezeichnung nach ATEX-Richtlinie : Ex II 3 G
EX-Bezeichnung nach Norm : Ex db IIB+H2 T4 Gb X / Ex h
IIB+H2 T4 Gb X
Ta-Umgebungstemperatur : -20  C < Ta < +40  C
Betriebsart : S1
PTC DIN 44082 : M 100
Temperaturklasse : T4
Verpackungseinheit : 1 Stück
Sortiment : G
GTIN (EAN) : 4012799734444
Hersteller: MAICO
GRK R 28/2 D Ex Radialgebläse
Artikelnummer: 0073.0444
Menge: 1,000 Stck

**10.1222 GRK R 31 Radialgebläse Radialgebläse aus Kunststoff mit rundem Ausblas, 6-Polig, Baugröße 310**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 1.400 m3/h
Drehzahl : 960 1/min
Laufradtyp : radial
Drehzahlsteuerbar : +
Reversierbarkeit : -
Spannungsart : Drehstrom
Bemessungsspannung : 400 V
Netzfrequenz : 50 Hz
Nennleistung : 180 W
INenn : 0,76 A
Schutzart : IP 55
Wärmeklasse : F
Polumschaltbar : -
Einbauort : Rohranschluss
Einbaulage : horizontal
Material Gehäuse : Kunststoff, Polyethylen
Material Laufrad : Kunststoff, Polypropylen
Farbe : schwarz
Gewicht : 45 kg
Gewicht mit Verpackung : 68 kg
Anschlussdurchmesser : 250 mm
Baugröße : 310
Breite : 530 mm
Höhe : 640 mm
Tiefe : 560 mm
Breite mit Verpackung : 1.200 mm
Höhe mit Verpackung : 800 mm
Tiefe mit Verpackung : 790 mm
EX-Bezeichnung nach ATEX-Richtlinie : Ex II 3 G
EX-Bezeichnung nach Norm : Ex db IIB+H2 T4 Gb X / Ex h
IIB+H2 T4 Gb X
Ta-Umgebungstemperatur : -20  C < Ta < +40  C
Betriebsart : S1
PTC DIN 44082 : M 100
Temperaturklasse : T4
Verpackungseinheit : 1 Stück
Sortiment : G
GTIN (EAN) : 4012799734482
Hersteller: MAICO
GRK R 31/6 D Ex Radialgebläse
Artikelnummer: 0073.0448
Menge: 1,000 Stck

**10.1223 GRK R 31 Radialgebläse Radialgebläse aus Kunststoff mit rundem Ausblas, 4-Polig, Baugröße 310**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 2.250 m3/h
Drehzahl : 1.440 1/min
Laufradtyp : radial
Drehzahlsteuerbar : +
Reversierbarkeit : -
Spannungsart : Drehstrom
Bemessungsspannung : 400 V
Netzfrequenz : 50 Hz
Nennleistung : 250 W
INenn : 0,8 A
Schutzart : IP 55
Wärmeklasse : F
Polumschaltbar : -
Einbauort : Rohranschluss
Einbaulage : horizontal
Material Gehäuse : Kunststoff, Polyethylen
Material Laufrad : Kunststoff, Polypropylen
Farbe : schwarz
Gewicht : 45 kg
Gewicht mit Verpackung : 68 kg
Anschlussdurchmesser : 250 mm
Baugröße : 310
Breite : 530 mm
Höhe : 640 mm
Tiefe : 560 mm
Breite mit Verpackung : 1.200 mm
Höhe mit Verpackung : 800 mm
Tiefe mit Verpackung : 790 mm
EX-Bezeichnung nach ATEX-Richtlinie : Ex II 3 G
EX-Bezeichnung nach Norm : Ex db IIB+H2 T4 Gb X / Ex h
IIB+H2 T4 Gb X
Ta-Umgebungstemperatur : -20  C < Ta < +40  C
Betriebsart : S1
PTC DIN 44082 : M 100
Temperaturklasse : T4
Verpackungseinheit : 1 Stück
Sortiment : G
GTIN (EAN) : 4012799734475
Hersteller: MAICO
GRK R 31/4 D Ex Radialgebläse
Artikelnummer: 0073.0447
Menge: 1,000 Stck

**10.1224 GRK R 31 Radialgebläse Radialgebläse aus Kunststoff mit rundem Ausblas, 2-Polig, Baugröße 310**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 4.300 m3/h
Drehzahl : 2.880 1/min
Laufradtyp : radial
Drehzahlsteuerbar : +
Reversierbarkeit : -
Spannungsart : Drehstrom
Bemessungsspannung : 400 V
Netzfrequenz : 50 Hz
Nennleistung : 1.500 W
INenn : 3,4 A
Schutzart : IP 55
Wärmeklasse : F
Polumschaltbar : -
Einbauort : Rohranschluss
Einbaulage : horizontal
Material Gehäuse : Kunststoff, Polyethylen
Material Laufrad : Kunststoff, Polypropylen
Farbe : schwarz
Gewicht : 45 kg
Gewicht mit Verpackung : 68 kg
Anschlussdurchmesser : 250 mm
Baugröße : 310
Breite : 530 mm
Höhe : 640 mm
Tiefe : 560 mm
Breite mit Verpackung : 1.200 mm
Höhe mit Verpackung : 800 mm
Tiefe mit Verpackung : 790 mm
EX-Bezeichnung nach ATEX-Richtlinie : Ex II 3 G
EX-Bezeichnung nach Norm : Ex db IIB+H2 T4 Gb X / Ex h
IIB+H2 T4 Gb X
Ta-Umgebungstemperatur : -20  C < Ta < +40  C
Betriebsart : S1
PTC DIN 44082 : M 100
Temperaturklasse : T4
Verpackungseinheit : 1 Stück
Sortiment : G
GTIN (EAN) : 4012799734468
Hersteller: MAICO
GRK R 31/2 D Ex Radialgebläse
Artikelnummer: 0073.0446
Menge: 1,000 Stck

**10.1225 GRK R 35 Radialgebläse Radialgebläse aus Kunststoff mit rundem Ausblas, 6-Polig, Baugröße 350**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 2.100 m3/h
Drehzahl : 960 1/min
Laufradtyp : radial
Drehzahlsteuerbar : +
Reversierbarkeit : -
Spannungsart : Drehstrom
Bemessungsspannung : 400 V
Netzfrequenz : 50 Hz
Nennleistung : 180 W
INenn : 0,76 A
Schutzart : IP 55
Wärmeklasse : F
Polumschaltbar : -
Einbauort : Rohranschluss
Einbaulage : horizontal
Material Gehäuse : Kunststoff, Polyethylen
Material Laufrad : Kunststoff, Polypropylen
Farbe : schwarz
Gewicht : 51 kg
Gewicht mit Verpackung : 74 kg
Anschlussdurchmesser : 280 mm
Baugröße : 350
Breite : 567 mm
Höhe : 715 mm
Tiefe : 597 mm
Breite mit Verpackung : 1.200 mm
Höhe mit Verpackung : 800 mm
Tiefe mit Verpackung : 870 mm
EX-Bezeichnung nach ATEX-Richtlinie : Ex II 3 G
EX-Bezeichnung nach Norm : Ex db IIB+H2 T4 Gb X / Ex h
IIB+H2 T4 Gb X
Ta-Umgebungstemperatur : -20  C < Ta < +40  C
Betriebsart : S1
PTC DIN 44082 : M 100
Temperaturklasse : T4
Verpackungseinheit : 1 Stück
Sortiment : G
GTIN (EAN) : 4012799734512
Hersteller: MAICO
GRK R 35/6 D Ex Radialgebläse
Artikelnummer: 0073.0451
Menge: 1,000 Stck

**10.1226 GRK R 35 Radialgebläse Radialgebläse aus Kunststoff mit rundem Ausblas, 4-Polig, Baugröße 350**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 3.400 m3/h
Drehzahl : 1.440 1/min
Laufradtyp : radial
Drehzahlsteuerbar : +
Reversierbarkeit : -
Spannungsart : Drehstrom
Bemessungsspannung : 400 V
Netzfrequenz : 50 Hz
Nennleistung : 370 W
INenn : 1,1 A
Schutzart : IP 55
Wärmeklasse : F
Polumschaltbar : -
Einbauort : Rohranschluss
Einbaulage : horizontal
Material Gehäuse : Kunststoff, Polyethylen
Material Laufrad : Kunststoff, Polypropylen
Farbe : schwarz
Gewicht : 51 kg
Gewicht mit Verpackung : 74 kg
Anschlussdurchmesser : 280 mm
Baugröße : 350
Breite : 567 mm
Höhe : 715 mm
Tiefe : 597 mm
Breite mit Verpackung : 1.200 mm
Höhe mit Verpackung : 800 mm
Tiefe mit Verpackung : 870 mm
EX-Bezeichnung nach ATEX-Richtlinie : Ex II 3 G
EX-Bezeichnung nach Norm : Ex db IIB+H2 T4 Gb X / Ex h
IIB+H2 T4 Gb X
Ta-Umgebungstemperatur : -20  C < Ta < +40  C
Betriebsart : S1
PTC DIN 44082 : M 100
Temperaturklasse : T4
Verpackungseinheit : 1 Stück
Sortiment : G
GTIN (EAN) : 4012799734505
Hersteller: MAICO
GRK R 35/4 D Ex Radialgebläse
Artikelnummer: 0073.0450
Menge: 1,000 Stck

**10.1227 GRK R 35 Radialgebläse Radialgebläse aus Kunststoff mit rundem Ausblas, 2-Polig, Baugröße 350**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 6.700 m3/h
Drehzahl : 2.880 1/min
Laufradtyp : radial
Drehzahlsteuerbar : +
Reversierbarkeit : -
Spannungsart : Drehstrom
Bemessungsspannung : 400 V
Netzfrequenz : 50 Hz
Nennleistung : 2.200 W
INenn : 4,4 A
Schutzart : IP 55
Wärmeklasse : F
Polumschaltbar : -
Einbauort : Rohranschluss
Einbaulage : horizontal
Material Gehäuse : Kunststoff, Polyethylen
Material Laufrad : Kunststoff, Polypropylen
Farbe : schwarz
Gewicht : 51 kg
Gewicht mit Verpackung : 74 kg
Anschlussdurchmesser : 280 mm
Baugröße : 350
Breite : 567 mm
Höhe : 715 mm
Tiefe : 597 mm
Breite mit Verpackung : 1.200 mm
Höhe mit Verpackung : 800 mm
Tiefe mit Verpackung : 870 mm
EX-Bezeichnung nach ATEX-Richtlinie : Ex II 3 G
EX-Bezeichnung nach Norm : Ex db IIB+H2 T4 Gb X / Ex h
IIB+H2 T4 Gb X
Ta-Umgebungstemperatur : -20  C < Ta < +40  C
Betriebsart : S1
PTC DIN 44082 : M 100
Temperaturklasse : T4
Verpackungseinheit : 1 Stück
Sortiment : G
GTIN (EAN) : 4012799734499
Hersteller: MAICO
GRK R 35/2 D Ex Radialgebläse
Artikelnummer: 0073.0449
Menge: 1,000 Stck

**10.1228 GRK R 40 Radialgebläse Radialgebläse aus Kunststoff mit rundem Ausblas, 6-Polig, Baugröße 400**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 2.800 m3/h
Drehzahl : 960 1/min
Laufradtyp : radial
Drehzahlsteuerbar : +
Reversierbarkeit : -
Spannungsart : Drehstrom
Bemessungsspannung : 400 V
Netzfrequenz : 50 Hz
Nennleistung : 250 W
INenn : 1 A
Schutzart : IP 55
Wärmeklasse : F
Polumschaltbar : -
Einbauort : Rohranschluss
Einbaulage : horizontal
Material Gehäuse : Kunststoff, Polyethylen
Material Laufrad : Kunststoff, Polypropylen
Farbe : schwarz
Gewicht : 47 kg
Gewicht mit Verpackung : 70 kg
Anschlussdurchmesser : 315 mm
Baugröße : 400
Breite : 532 mm
Höhe : 790 mm
Tiefe : 675 mm
Breite mit Verpackung : 1.200 mm
Höhe mit Verpackung : 940 mm
Tiefe mit Verpackung : 800 mm
EX-Bezeichnung nach ATEX-Richtlinie : Ex II 3 G
EX-Bezeichnung nach Norm : Ex db IIB+H2 T4 Gb X / Ex h
IIB+H2 T4 Gb X
Ta-Umgebungstemperatur : -20  C < Ta < +40  C
Betriebsart : S1
PTC DIN 44082 : M 100
Temperaturklasse : T4
Verpackungseinheit : 1 Stück
Sortiment : G
GTIN (EAN) : 4012799734536
Hersteller: MAICO
GRK R 40/6 D Ex Radialgebläse
Artikelnummer: 0073.0453
Menge: 1,000 Stck

**10.1229 GRK R 40 Radialgebläse Radialgebläse aus Kunststoff mit rundem Ausblas, 4-Polig, Baugröße 400**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 4.600 m3/h
Drehzahl : 1.440 1/min
Laufradtyp : radial
Drehzahlsteuerbar : +
Reversierbarkeit : -
Spannungsart : Drehstrom
Bemessungsspannung : 400 V
Netzfrequenz : 50 Hz
Nennleistung : 550 W
INenn : 1,5 A
Schutzart : IP 55
Wärmeklasse : F
Polumschaltbar : -
Einbauort : Rohranschluss
Einbaulage : horizontal
Material Gehäuse : Kunststoff, Polyethylen
Material Laufrad : Kunststoff, Polypropylen
Farbe : schwarz
Gewicht : 47 kg
Gewicht mit Verpackung : 70 kg
Anschlussdurchmesser : 315 mm
Baugröße : 400
Breite : 532 mm
Höhe : 790 mm
Tiefe : 675 mm
Breite mit Verpackung : 1.200 mm
Höhe mit Verpackung : 940 mm
Tiefe mit Verpackung : 800 mm
EX-Bezeichnung nach ATEX-Richtlinie : Ex II 3 G
EX-Bezeichnung nach Norm : Ex db IIB+H2 T4 Gb X / Ex h
IIB+H2 T4 Gb X
Ta-Umgebungstemperatur : -20  C < Ta < +40  C
Betriebsart : S1
PTC DIN 44082 : M 100
Temperaturklasse : T4
Verpackungseinheit : 1 Stück
Sortiment : G
GTIN (EAN) : 4012799734529
Hersteller: MAICO
GRK R 40/4 D Ex Radialgebläse
Artikelnummer: 0073.0452
Menge: 1,000 Stck

**10.1230 GRK R 45 Radialgebläse Radialgebläse aus Kunststoff mit rundem Ausblas, 6-Polig, Baugröße 450**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 3.800 m3/h
Drehzahl : 960 1/min
Laufradtyp : radial
Drehzahlsteuerbar : +
Reversierbarkeit : -
Spannungsart : Drehstrom
Bemessungsspannung : 400 V
Netzfrequenz : 50 Hz
Nennleistung : 370 W
INenn : 1,25 A
Schutzart : IP 55
Wärmeklasse : F
Polumschaltbar : -
Einbauort : Rohranschluss
Einbaulage : horizontal
Material Gehäuse : Kunststoff, Polyethylen
Material Laufrad : Kunststoff, Polypropylen
Farbe : schwarz
Gewicht : 61 kg
Gewicht mit Verpackung : 84 kg
Anschlussdurchmesser : 355 mm
Baugröße : 450
Breite : 617 mm
Höhe : 880 mm
Tiefe : 850 mm
Breite mit Verpackung : 800 mm
Höhe mit Verpackung : 1.200 mm
Tiefe mit Verpackung : 1.030 mm
EX-Bezeichnung nach ATEX-Richtlinie : Ex II 3 G
EX-Bezeichnung nach Norm : Ex db IIB+H2 T4 Gb X / Ex h
IIB+H2 T4 Gb X
Ta-Umgebungstemperatur : -20  C < Ta < +40  C
Betriebsart : S1
PTC DIN 44082 : M 100
Temperaturklasse : T4
Verpackungseinheit : 1 Stück
Sortiment : G
GTIN (EAN) : 4012799734550
Hersteller: MAICO
GRK R 45/6 D Ex Radialgebläse
Artikelnummer: 0073.0455
Menge: 1,000 Stck

**10.1231 GRK R 45 Radialgebläse Radialgebläse aus Kunststoff mit rundem Ausblas, 4-Polig, Baugröße 450**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 6.000 m3/h
Drehzahl : 1.440 1/min
Laufradtyp : radial
Drehzahlsteuerbar : +
Reversierbarkeit : -
Spannungsart : Drehstrom
Bemessungsspannung : 400 V
Netzfrequenz : 50 Hz
Nennleistung : 1.100 W
INenn : 2,7 A
Schutzart : IP 55
Wärmeklasse : F
Polumschaltbar : -
Einbauort : Rohranschluss
Einbaulage : horizontal
Material Gehäuse : Kunststoff, Polyethylen
Material Laufrad : Kunststoff, Polypropylen
Farbe : schwarz
Gewicht : 61 kg
Gewicht mit Verpackung : 84 kg
Anschlussdurchmesser : 355 mm
Baugröße : 450
Breite : 617 mm
Höhe : 880 mm
Tiefe : 850 mm
Breite mit Verpackung : 800 mm
Höhe mit Verpackung : 1.200 mm
Tiefe mit Verpackung : 1.030 mm
EX-Bezeichnung nach ATEX-Richtlinie : Ex II 3 G
EX-Bezeichnung nach Norm : Ex db IIB+H2 T4 Gb X / Ex h
IIB+H2 T4 Gb X
Ta-Umgebungstemperatur : -20  C < Ta < +40  C
Betriebsart : S1
PTC DIN 44082 : M 100
Temperaturklasse : T4
Verpackungseinheit : 1 Stück
Sortiment : G
GTIN (EAN) : 4012799734543
Hersteller: MAICO
GRK R 45/4 D Ex Radialgebläse
Artikelnummer: 0073.0454
Menge: 1,000 Stck

**10.1232 GRK R 50 Radialgebläse Radialgebläse aus Kunststoff mit rundem Ausblas, 6-Polig, Baugröße 500**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 5.600 m3/h
Drehzahl : 960 1/min
Laufradtyp : radial
Drehzahlsteuerbar : +
Reversierbarkeit : -
Spannungsart : Drehstrom
Bemessungsspannung : 400 V
Netzfrequenz : 50 Hz
Nennleistung : 550 W
INenn : 1,7 A
Schutzart : IP 55
Wärmeklasse : F
Polumschaltbar : -
Einbauort : Rohranschluss
Einbaulage : horizontal
Material : Kunststoff, Polyethylen
Material Gehäuse : Kunststoff, Polypropylen
Material Laufrad : Kunststoff, Polypropylen
Farbe : schwarz
Gewicht : 77 kg
Gewicht mit Verpackung : 100 kg
Anschlussdurchmesser : 400 mm
Baugröße : 500
Breite : 730 mm
Höhe : 955 mm
Tiefe : 840 mm
Breite mit Verpackung : 800 mm
Höhe mit Verpackung : 1.200 mm
Tiefe mit Verpackung : 1.180 mm
EX-Bezeichnung nach ATEX-Richtlinie : Ex II 3 G
EX-Bezeichnung nach Norm : Ex db IIB+H2 T4 Gb X / Ex h
IIB+H2 T4 Gb X
Ta-Umgebungstemperatur : -20  C < Ta < +40  C
Betriebsart : S1
PTC DIN 44082 : M 100
Temperaturklasse : T4
Verpackungseinheit : 1 Stück
Sortiment : G
GTIN (EAN) : 4012799734574
Hersteller: MAICO
GRK R 50/6 D Ex Radialgebläse
Artikelnummer: 0073.0457
Menge: 1,000 Stck

**10.1233 GRK R 50 Radialgebläse Radialgebläse aus Kunststoff mit rundem Ausblas, 4-Polig, Baugröße 500**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 9.000 m3/h
Drehzahl : 1.440 1/min
Laufradtyp : radial
Drehzahlsteuerbar : +
Reversierbarkeit : -
Spannungsart : Drehstrom
Bemessungsspannung : 400 V
Netzfrequenz : 50 Hz
Nennleistung : 2.200 W
INenn : 5,5 A
Schutzart : IP 55
Wärmeklasse : F
Polumschaltbar : -
Einbauort : Rohranschluss
Einbaulage : horizontal
Material : Kunststoff, Polyethylen
Material Gehäuse : Kunststoff, Polypropylen
Material Laufrad : Kunststoff, Polypropylen
Farbe : schwarz
Gewicht : 77 kg
Gewicht mit Verpackung : 100 kg
Anschlussdurchmesser : 400 mm
Baugröße : 500
Breite : 730 mm
Höhe : 955 mm
Tiefe : 840 mm
Breite mit Verpackung : 800 mm
Höhe mit Verpackung : 1.200 mm
Tiefe mit Verpackung : 1.180 mm
EX-Bezeichnung nach ATEX-Richtlinie : Ex II 3 G
EX-Bezeichnung nach Norm : Ex db IIB+H2 T4 Gb X / Ex h
IIB+H2 T4 Gb X
Ta-Umgebungstemperatur : -20  C < Ta < +40  C
Betriebsart : S1
PTC DIN 44082 : M 100
Temperaturklasse : T4
Verpackungseinheit : 1 Stück
Sortiment : G
GTIN (EAN) : 4012799734567
Hersteller: MAICO
GRK R 50/4 D Ex Radialgebläse
Artikelnummer: 0073.0456
Menge: 1,000 Stck

**10.1234 GRK R 56 Radialgebläse Radialgebläse aus Kunststoff mit rundem Ausblas, 6-Polig, Baugröße 560**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 8.000 m3/h
Drehzahl : 960 1/min
Laufradtyp : radial
Drehzahlsteuerbar : +
Reversierbarkeit : -
Spannungsart : Drehstrom
Bemessungsspannung : 400 V
Netzfrequenz : 50 Hz
Nennleistung : 1.500 W
INenn : 3,8 A
Schutzart : IP 55
Wärmeklasse : F
Polumschaltbar : -
Einbauort : Rohranschluss
Einbaulage : horizontal
Material : Kunststoff, Polyethylen
Material Gehäuse : Kunststoff, Polypropylen
Material Laufrad : Kunststoff, Polypropylen
Farbe : schwarz
Gewicht : 120 kg
Gewicht mit Verpackung : 143 kg
Anschlussdurchmesser : 450 mm
Baugröße : 560
Breite : 760 mm
Höhe : 1.045 mm
Tiefe : 930 mm
Breite mit Verpackung : 800 mm
Höhe mit Verpackung : 1.200 mm
Tiefe mit Verpackung : 1.270 mm
EX-Bezeichnung nach ATEX-Richtlinie : Ex II 3 G
EX-Bezeichnung nach Norm : Ex db IIB+H2 T4 Gb X / Ex h
IIB+H2 T4 Gb X
Ta-Umgebungstemperatur : -20  C < Ta < +40  C
Betriebsart : S1
PTC DIN 44082 : M 100
Temperaturklasse : T4
Verpackungseinheit : 1 Stück
Sortiment : G
GTIN (EAN) : 4012799734598
Hersteller: MAICO
GRK R 56/6 D Ex Radialgebläse
Artikelnummer: 0073.0459
Menge: 1,000 Stck

**10.1235 GRK R 56 Radialgebläse Radialgebläse aus Kunststoff mit rundem Ausblas, 4-Polig, Baugröße 560**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 12.500 m3/h
Drehzahl : 1.440 1/min
Laufradtyp : radial
Drehzahlsteuerbar : +
Reversierbarkeit : -
Spannungsart : Drehstrom
Bemessungsspannung : 400 V
Netzfrequenz : 50 Hz
Nennleistung : 4.000 W
INenn : 8,8 A
Schutzart : IP 55
Wärmeklasse : F
Polumschaltbar : -
Einbauort : Rohranschluss
Einbaulage : horizontal
Material : Kunststoff, Polyethylen
Material Gehäuse : Kunststoff, Polypropylen
Material Laufrad : Kunststoff, Polypropylen
Farbe : schwarz
Gewicht : 120 kg
Gewicht mit Verpackung : 143 kg
Anschlussdurchmesser : 450 mm
Baugröße : 560
Breite : 760 mm
Höhe : 1.045 mm
Tiefe : 930 mm
Breite mit Verpackung : 800 mm
Höhe mit Verpackung : 1.200 mm
Tiefe mit Verpackung : 1.270 mm
EX-Bezeichnung nach ATEX-Richtlinie : Ex II 3 G
EX-Bezeichnung nach Norm : Ex db IIB+H2 T4 Gb X / Ex h
IIB+H2 T4 Gb X
Ta-Umgebungstemperatur : -20  C < Ta < +40  C
Betriebsart : S1
PTC DIN 44082 : M 100
Temperaturklasse : T4
Verpackungseinheit : 1 Stück
Sortiment : G
GTIN (EAN) : 4012799734581
Hersteller: MAICO
GRK R 56/4 D Ex Radialgebläse
Artikelnummer: 0073.0458
Menge: 1,000 Stck

**10.1236 GRK R 63 Radialgebläse Radialgebläse aus Kunststoff mit rundem Ausblas, 6-Polig, Baugröße 630**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 11.000 m3/h
Drehzahl : 960 1/min
Laufradtyp : radial
Drehzahlsteuerbar : +
Reversierbarkeit : -
Spannungsart : Drehstrom
Bemessungsspannung : 400 V
Netzfrequenz : 50 Hz
Nennleistung : 2.200 W
INenn : 5,4 A
Schutzart : IP 55
Wärmeklasse : F
Polumschaltbar : -
Einbauort : Rohranschluss
Einbaulage : horizontal
Material : Kunststoff, Polyethylen
Material Gehäuse : Kunststoff, Polypropylen
Material Laufrad : Kunststoff, Polypropylen
Farbe : schwarz
Gewicht : 131 kg
Gewicht mit Verpackung : 154 kg
Anschlussdurchmesser : 500 mm
Baugröße : 630
Breite : 887 mm
Höhe : 1.200 mm
Tiefe : 1.110 mm
Breite mit Verpackung : 970 mm
Höhe mit Verpackung : 1.460 mm
Tiefe mit Verpackung : 1.200 mm
EX-Bezeichnung nach ATEX-Richtlinie : Ex II 3 G
EX-Bezeichnung nach Norm : Ex db IIB+H2 T4 Gb X / Ex h
IIB+H2 T4 Gb X
Ta-Umgebungstemperatur : -20  C < Ta < +40  C
Betriebsart : S1
PTC DIN 44082 : M 100
Temperaturklasse : T4
Verpackungseinheit : 1 Stück
Sortiment : G
GTIN (EAN) : 4012799734611
Hersteller: MAICO
GRK R 63/6 D Ex Radialgebläse
Artikelnummer: 0073.0461
Menge: 1,000 Stck

**10.1237 GRK R 63 Radialgebläse Radialgebläse aus Kunststoff mit rundem Ausblas, 4-Polig, Baugröße 630**
Merkmale :
Radialgebläse aus Kunststoff Polypropylen für Anwendung
in explosiongsgefährdeten Bereichen.
Explosionsschutz und Zulassungen nach ATEX.
Für alle Gase und Dämpfe der Ex-Gruppe IIA und IIB und
zusätzlich für Wasserstoff qualifiziert.
Ex II 3 G Ex db IIB+H2 T4 Gb X / Ex II 3 G Ex h IIB+H2
T4 Gb X.
Für Einsatztemperaturen von -20  C < Ta < +40  C.
MAICO Ex-Ventilatoren erfüllen die
Sicherheitsanforderungen der Europäischen Richtlinie RL
2014/34/EU für Geräte und Schutzsysteme in
explosionsgefährdeten Bereichen.
Für Zone 2.
Zündschutzarten: "d" - druckfeste Kapselung und "c" -
konstruktive Sicherheit.
Druckstarker Ventilator für industrielle Anwendungen.
Geringer Geräuschpegel und hoher Wirkungsgrad.
Geeignet zur Förderung von korrosiver und säurehaltiger
Luft.
Zur einfachen und direkten Montage an einem Rohrsystem.
Der Motor befindet sich außerhalb des Luftstroms.
Gehäuse aus hochwertigem, leitfähigem Kunststoff
Polypropylen, antistatisch.
Standardausrichtung für Gehäuse LG 270 .
Der Motorsockel aus epoxidbeschichtetem Stahlblech, zur
Befestigung des Ventilators, ist im Lieferumfang
enthalten.
Radiallaufräder mit rückwärtsgekrümmten Schaufeln aus
Polypropylen.
Motor :
Dreiphasen Drehstrommotor.
Schutzart IP 55.
IE3 Motor.
Betriebsart S1 (Dauerbetrieb).
Temperaturklasse T4.
Befestigungsfuß für Motor aus epoxidbeschichtetem
Stahlblech.
Drehzahlsteuerbar mit Frequenzumrichter.
Zulässiger Frequenzbereich bei Drehzahlsteuerung mit
Frequenzumrichter sind 20 Hz bis 50 Hz.
Die Temperatur im Ventilatormotor wird durch Kaltleiter
überwacht. Die Kaltleiter müssen an ein Auslösesystem
(Sicherheitseinrichtung gemäß Richtlinie RL 2014/34/EU)
angeschlossen werden, das den Ventilator bei zu hohen
Temperaturen dauerhaft vom Netz trennt.
Elektrischer Anschluss :
Anschluss im Klemmkasten am Motor.
Kabelverschraubung in Ex d-Ausführung im Lieferumfang
enthalten.
Technische Daten
Fördervolumen : 17.500 m3/h
Drehzahl : 1.440 1/min
Laufradtyp : radial
Drehzahlsteuerbar : +
Reversierbarkeit : -
Spannungsart : Drehstrom
Bemessungsspannung : 400 V
Netzfrequenz : 50 Hz
Nennleistung : 5.500 W
INenn : 11,94 A
Schutzart : IP 55
Wärmeklasse : F
Polumschaltbar : -
Einbauort : Rohranschluss
Einbaulage : horizontal
Material : Kunststoff, Polyethylen
Material Gehäuse : Kunststoff, Polypropylen
Material Laufrad : Kunststoff, Polypropylen
Farbe : schwarz
Gewicht : 131 kg
Gewicht mit Verpackung : 154 kg
Anschlussdurchmesser : 500 mm
Baugröße : 630
Breite : 887 mm
Höhe : 1.200 mm
Tiefe : 1.110 mm
Breite mit Verpackung : 970 mm
Höhe mit Verpackung : 1.460 mm
Tiefe mit Verpackung : 1.200 mm
EX-Bezeichnung nach ATEX-Richtlinie : Ex II 3 G
EX-Bezeichnung nach Norm : Ex db IIB+H2 T4 Gb X / Ex h
IIB+H2 T4 Gb X
Ta-Umgebungstemperatur : -20  C < Ta < +40  C
Betriebsart : S1
PTC DIN 44082 : M 100
Temperaturklasse : T4
Verpackungseinheit : 1 Stück
Sortiment : G
GTIN (EAN) : 4012799734604
Hersteller: MAICO
GRK R 63/4 D Ex Radialgebläse
Artikelnummer: 0073.0460
Menge: 1,000 Stck

**10.1238 GRM 10/2 Radialgebläse Radialgebläse, Baugröße 100, Wechselstrom, für den Einsatz in explosio**
Merkmale:
Radialgebläse mit Stahlblech mit Epoxidbeschichtung für
Anwendungen in explosionsgefährdeten Bereichen.
Explosionsschutz nach ATEX 2014/34/EU.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Ansaugstutzen aus Stahlblech mit Epoxidbeschichtung
ist im Lieferumfang enthalten.
Radiallaufräder mit vorwärtsgekrümmten Schaufeln aus
verzinktem Stahlblech.
Wechselstrommotor:
Einphasen Wechselstrommotor.
Schutzart IP 55.
IE3 Motor.
Betriebsart S1 (Dauerbetrieb).
Temperaturklasse T4.
Die Temperatur im Ventilatormotor wird durch Kaltleiter
überwacht. Die Kaltleiter müssen an ein Auslösesystem
(Sicherheitseinrichtung gemäß Richtlinie RL 2014/34/EU)
angeschlossen werden, das den Ventilator bei zu hohen
Temperaturen dauerhaft vom Netz trennt.
Elektrischer Anschluss :
Anschluss im Klemmenkasten am Motor.
Kabelverschraubung in Ex d-Ausführung im Lieferumfang
enthalten.
Technische Daten
Fördervolumen : 430 m3/h
Drehzahl : 2.880 1/min
Laufradtyp : radial
Drehzahlsteuerbar : -
Reversierbarkeit : -
Spannungsart : Wechselstrom
Bemessungsspannung : 230 V
Netzfrequenz : 50 Hz
Nennleistung : 60 W
INenn : 0,8 A
Schutzart : IP 55
Wärmeklasse : F
Polumschaltbar : -
Einbauort : Rohranschluss
Einbaulage : horizontal
Material : Stahlblech, verzinkt
Material Gehäuse : Stahl
Farbe : grau
Gewicht : 7 kg
Gewicht mit Verpackung : 7,5 kg
Baugröße : 100
Breite : 220 mm
Höhe : 229 mm
Tiefe : 168 mm
Breite mit Verpackung : 300 mm
Höhe mit Verpackung : 240 mm
Tiefe mit Verpackung : 315 mm
EX-Bezeichnung nach ATEX-Richtlinie : Ex II 2 G
EX-Bezeichnung nach Norm : Ex db IIB+H2 T4 Gb X / Ex h
IIB+H2 T4 Gb X
Ta-Umgebungstemperatur : -20  C < Ta < +60  C
Betriebsart : S1
PTC DIN 44082 : M 100
Temperaturklasse : T4
Verpackungseinheit : 1 Stück
Sortiment : G
GTIN (EAN) : 4012799733836
Hersteller: MAICO
GRM 10/2 E Ex Radialgebläse
Artikelnummer: 0073.0383
Menge: 1,000 Stck

**10.1239 GRM 10/2 Radialgebläse Radialgebläse, Baugröße 100, Drehstrom, für den Einsatz in explosionsg**
Merkmale:
Radialgebläse mit Stahlblech mit Epoxidbeschichtung für
Anwendungen in explosionsgefährdeten Bereichen.
Explosionsschutz nach ATEX 2014/34/EU.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Ansaugstutzen aus Stahlblech mit Epoxidbeschichtung
ist im Lieferumfang enthalten.
Radiallaufräder mit vorwärtsgekrümmten Schaufeln aus
verzinktem Stahlblech.
Drehstrommotor:
Dreiphasen Drehstrommotor.
Schutzart IP 55.
IE3 Motor.
Betriebsart S1 (Dauerbetrieb).
Temperaturklasse T4.
Drehzahlsteuerbar mit Frequenzumrichter.
Zulässiger Frequenzbereich bei Drehzahlsteuerung mit
Frequenzumrichter sind 20-50 Hz.
Die Temperatur im Ventilatormotor wird durch Kaltleiter
überwacht. Die Kaltleiter müssen an ein Auslösesystem
(Sicherheitseinrichtung gemäß Richtlinie RL 2014/34/EU)
angeschlossen werden, das den Ventilator bei zu hohen
Temperaturen dauerhaft vom Netz trennt.
Elektrischer Anschluss :
Anschluss im Klemmenkasten am Motor.
Kabelverschraubung in Ex d-Ausführung im Lieferumfang
enthalten.
Technische Daten
Fördervolumen : 430 m3/h
Drehzahl : 2.880 1/min
Laufradtyp : radial
Drehzahlsteuerbar : +
Reversierbarkeit : -
Spannungsart : Drehstrom
Bemessungsspannung : 400 V
Netzfrequenz : 50 Hz
Nennleistung : 90 W
INenn : 0,53 A
Schutzart : IP 55
Wärmeklasse : F
Polumschaltbar : -
Einbauort : Rohranschluss
Einbaulage : horizontal
Material : Stahlblech, verzinkt
Material Gehäuse : Stahl
Farbe : grau
Gewicht : 7 kg
Gewicht mit Verpackung : 7,5 kg
Baugröße : 100
Breite : 220 mm
Höhe : 229 mm
Tiefe : 168 mm
Breite mit Verpackung : 315 mm
Höhe mit Verpackung : 300 mm
Tiefe mit Verpackung : 240 mm
EX-Bezeichnung nach ATEX-Richtlinie : Ex II 2 G
EX-Bezeichnung nach Norm : Ex db IIB+H2 T4 Gb X / Ex h
IIB+H2 T4 Gb X
Ta-Umgebungstemperatur : -20  C < Ta < +60  C
Betriebsart : S1
PTC DIN 44082 : M 100
Temperaturklasse : T4
Verpackungseinheit : 1 Stück
Sortiment : G
GTIN (EAN) : 4012799733867
Hersteller: MAICO
GRM 10/2 D Ex Radialgebläse
Artikelnummer: 0073.0386
Menge: 1,000 Stck

**10.1240 GRM 12/2 Radialgebläse Radialgebläse, Baugröße 120, Wechselstrom, für den Einsatz in explosio**
Merkmale:
Radialgebläse mit Stahlblech mit Epoxidbeschichtung für
Anwendungen in explosionsgefährdeten Bereichen.
Explosionsschutz nach ATEX 2014/34/EU.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Ansaugstutzen aus Stahlblech mit Epoxidbeschichtung
ist im Lieferumfang enthalten.
Radiallaufräder mit vorwärtsgekrümmten Schaufeln aus
verzinktem Stahlblech.
Wechselstrommotor:
Einphasen Wechselstrommotor.
Schutzart IP 55.
IE3 Motor.
Betriebsart S1 (Dauerbetrieb).
Temperaturklasse T4.
Die Temperatur im Ventilatormotor wird durch Kaltleiter
überwacht. Die Kaltleiter müssen an ein Auslösesystem
(Sicherheitseinrichtung gemäß Richtlinie RL 2014/34/EU)
angeschlossen werden, das den Ventilator bei zu hohen
Temperaturen dauerhaft vom Netz trennt.
Elektrischer Anschluss :
Anschluss im Klemmenkasten am Motor.
Kabelverschraubung in Ex d-Ausführung im Lieferumfang
enthalten.
Technische Daten
Fördervolumen : 900 m3/h
Drehzahl : 2.880 1/min
Laufradtyp : radial
Drehzahlsteuerbar : -
Reversierbarkeit : -
Spannungsart : Wechselstrom
Bemessungsspannung : 230 V
Netzfrequenz : 50 Hz
Nennleistung : 250 W
INenn : 2,2 A
Schutzart : IP 55
Wärmeklasse : F
Polumschaltbar : -
Einbauort : Rohranschluss
Einbaulage : horizontal
Material : Stahlblech, verzinkt
Material Gehäuse : Stahl
Farbe : grau
Gewicht : 10 kg
Gewicht mit Verpackung : 10,6 kg
Baugröße : 120
Breite : 300 mm
Höhe : 272 mm
Tiefe : 246 mm
Breite mit Verpackung : 400 mm
Höhe mit Verpackung : 335 mm
Tiefe mit Verpackung : 290 mm
EX-Bezeichnung nach ATEX-Richtlinie : Ex II 2 G
EX-Bezeichnung nach Norm : Ex db IIB+H2 T4 Gb X / Ex h
IIB+H2 T4 Gb X
Ta-Umgebungstemperatur : -20  C < Ta < +60  C
Betriebsart : S1
PTC DIN 44082 : M 100
Temperaturklasse : T4
Verpackungseinheit : 1 Stück
Sortiment : G
GTIN (EAN) : 4012799733843
Hersteller: MAICO
GRM 12/2 E Ex Radialgebläse
Artikelnummer: 0073.0384
Menge: 1,000 Stck

**10.1241 GRM 12/2 Radialgebläse Radialgebläse, Baugröße 120, Drehstrom, für den Einsatz in explosionsg**
Merkmale:
Radialgebläse mit Stahlblech mit Epoxidbeschichtung für
Anwendungen in explosionsgefährdeten Bereichen.
Explosionsschutz nach ATEX 2014/34/EU.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Ansaugstutzen aus Stahlblech mit Epoxidbeschichtung
ist im Lieferumfang enthalten.
Radiallaufräder mit vorwärtsgekrümmten Schaufeln aus
verzinktem Stahlblech.
Drehstrommotor:
Dreiphasen Drehstrommotor.
Schutzart IP 55.
IE3 Motor.
Betriebsart S1 (Dauerbetrieb).
Temperaturklasse T4.
Drehzahlsteuerbar mit Frequenzumrichter.
Zulässiger Frequenzbereich bei Drehzahlsteuerung mit
Frequenzumrichter sind 20-50 Hz.
Die Temperatur im Ventilatormotor wird durch Kaltleiter
überwacht. Die Kaltleiter müssen an ein Auslösesystem
(Sicherheitseinrichtung gemäß Richtlinie RL 2014/34/EU)
angeschlossen werden, das den Ventilator bei zu hohen
Temperaturen dauerhaft vom Netz trennt.
Elektrischer Anschluss :
Anschluss im Klemmenkasten am Motor.
Kabelverschraubung in Ex d-Ausführung im Lieferumfang
enthalten.
Technische Daten
Fördervolumen : 900 m3/h
Drehzahl : 2.880 1/min
Laufradtyp : radial
Drehzahlsteuerbar : +
Reversierbarkeit : -
Spannungsart : Drehstrom
Bemessungsspannung : 400 V
Netzfrequenz : 50 Hz
Nennleistung : 250 W
INenn : 0,62 A
Schutzart : IP 55
Wärmeklasse : F
Polumschaltbar : -
Einbauort : Rohranschluss
Einbaulage : horizontal
Material : Stahlblech, verzinkt
Material Gehäuse : Stahl
Farbe : grau
Gewicht : 10 kg
Gewicht mit Verpackung : 10,6 kg
Baugröße : 120
Breite : 300 mm
Höhe : 272 mm
Tiefe : 246 mm
Breite mit Verpackung : 400 mm
Höhe mit Verpackung : 335 mm
Tiefe mit Verpackung : 290 mm
EX-Bezeichnung nach ATEX-Richtlinie : Ex II 2 G
EX-Bezeichnung nach Norm : Ex db IIB+H2 T4 Gb X / Ex h
IIB+H2 T4 Gb X
Ta-Umgebungstemperatur : -20  C < Ta < +60  C
Betriebsart : S1
PTC DIN 44082 : M 100
Temperaturklasse : T4
Verpackungseinheit : 1 Stück
Sortiment : G
GTIN (EAN) : 4012799733874
Hersteller: MAICO
GRM 12/2 D Ex Radialgebläse
Artikelnummer: 0073.0387
Menge: 1,000 Stck

**10.1242 GRM 14/2 Radialgebläse Radialgebläse, Baugröße 140, Wechselstrom, für den Einsatz in explosio**
Merkmale:
Radialgebläse mit Stahlblech mit Epoxidbeschichtung für
Anwendungen in explosionsgefährdeten Bereichen.
Explosionsschutz nach ATEX 2014/34/EU.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Ansaugstutzen aus Stahlblech mit Epoxidbeschichtung
ist im Lieferumfang enthalten.
Radiallaufräder mit vorwärtsgekrümmten Schaufeln aus
verzinktem Stahlblech.
Wechselstrommotor:
Einphasen Wechselstrommotor.
Schutzart IP 55.
IE3 Motor.
Betriebsart S1 (Dauerbetrieb).
Temperaturklasse T4.
Die Temperatur im Ventilatormotor wird durch Kaltleiter
überwacht. Die Kaltleiter müssen an ein Auslösesystem
(Sicherheitseinrichtung gemäß Richtlinie RL 2014/34/EU)
angeschlossen werden, das den Ventilator bei zu hohen
Temperaturen dauerhaft vom Netz trennt.
Elektrischer Anschluss :
Anschluss im Klemmenkasten am Motor.
Kabelverschraubung in Ex d-Ausführung im Lieferumfang
enthalten.
Technische Daten
Fördervolumen : 1.268 m3/h
Drehzahl : 2.880 1/min
Laufradtyp : radial
Drehzahlsteuerbar : -
Reversierbarkeit : -
Spannungsart : Wechselstrom
Bemessungsspannung : 230 V
Netzfrequenz : 50 Hz
Nennleistung : 370 W
INenn : 2,5 A
Schutzart : IP 55
Wärmeklasse : F
Polumschaltbar : -
Einbauort : Rohranschluss
Einbaulage : horizontal
Material : Stahlblech, verzinkt
Material Gehäuse : Stahl
Farbe : grau
Gewicht : 12 kg
Gewicht mit Verpackung : 13 kg
Baugröße : 140
Breite : 350 mm
Höhe : 320 mm
Tiefe : 284 mm
Breite mit Verpackung : 520 mm
Höhe mit Verpackung : 480 mm
Tiefe mit Verpackung : 440 mm
EX-Bezeichnung nach ATEX-Richtlinie : Ex II 2 G
EX-Bezeichnung nach Norm : Ex db IIB+H2 T4 Gb X / Ex h
IIB+H2 T4 Gb X
Ta-Umgebungstemperatur : -20  C < Ta < +60  C
Betriebsart : S1
PTC DIN 44082 : M 100
Temperaturklasse : T4
Verpackungseinheit : 1 Stück
Sortiment : G
GTIN (EAN) : 4012799733850
Hersteller: MAICO
GRM 14/2 E Ex Radialgebläse
Artikelnummer: 0073.0385
Menge: 1,000 Stck

**10.1243 GRM 14/2 Radialgebläse Radialgebläse, Baugröße 140, Drehstrom, für den Einsatz in explosionsg**
Merkmale:
Radialgebläse mit Stahlblech mit Epoxidbeschichtung für
Anwendungen in explosionsgefährdeten Bereichen.
Explosionsschutz nach ATEX 2014/34/EU.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Ansaugstutzen aus Stahlblech mit Epoxidbeschichtung
ist im Lieferumfang enthalten.
Radiallaufräder mit vorwärtsgekrümmten Schaufeln aus
verzinktem Stahlblech.
Drehstrommotor:
Dreiphasen Drehstrommotor.
Schutzart IP 55.
IE3 Motor.
Betriebsart S1 (Dauerbetrieb).
Temperaturklasse T4.
Drehzahlsteuerbar mit Frequenzumrichter.
Zulässiger Frequenzbereich bei Drehzahlsteuerung mit
Frequenzumrichter sind 20-50 Hz.
Die Temperatur im Ventilatormotor wird durch Kaltleiter
überwacht. Die Kaltleiter müssen an ein Auslösesystem
(Sicherheitseinrichtung gemäß Richtlinie RL 2014/34/EU)
angeschlossen werden, das den Ventilator bei zu hohen
Temperaturen dauerhaft vom Netz trennt.
Elektrischer Anschluss :
Anschluss im Klemmenkasten am Motor.
Kabelverschraubung in Ex d-Ausführung im Lieferumfang
enthalten.
Technische Daten
Fördervolumen : 1.268 m3/h
Drehzahl : 2.880 1/min
Laufradtyp : radial
Drehzahlsteuerbar : +
Reversierbarkeit : -
Spannungsart : Drehstrom
Bemessungsspannung : 400 V
Netzfrequenz : 50 Hz
Nennleistung : 370 W
INenn : 0,9 A
Schutzart : IP 55
Wärmeklasse : F
Polumschaltbar : -
Einbauort : Rohranschluss
Einbaulage : horizontal
Material : Stahlblech, verzinkt
Material Gehäuse : Stahl
Farbe : grau
Gewicht : 12 kg
Gewicht mit Verpackung : 13 kg
Baugröße : 140
Breite : 350 mm
Höhe : 320 mm
Tiefe : 284 mm
Breite mit Verpackung : 520 mm
Höhe mit Verpackung : 480 mm
Tiefe mit Verpackung : 440 mm
EX-Bezeichnung nach ATEX-Richtlinie : Ex II 2 G
EX-Bezeichnung nach Norm : Ex db IIB+H2 T4 Gb X / Ex h
IIB+H2 T4 Gb X
Ta-Umgebungstemperatur : -20  C < Ta < +60  C
Betriebsart : S1
PTC DIN 44082 : M 100
Temperaturklasse : T4
Verpackungseinheit : 1 Stück
Sortiment : G
GTIN (EAN) : 4012799733881
Hersteller: MAICO
GRM 14/2 D Ex Radialgebläse
Artikelnummer: 0073.0388
Menge: 1,000 Stck

**10.1244 GRM 16/2 Radialgebläse Radialgebläse, Baugröße 160, Drehstrom, für den Einsatz in explosionsg**
Merkmale:
Radialgebläse mit Stahlblech mit Epoxidbeschichtung für
Anwendungen in explosionsgefährdeten Bereichen.
Explosionsschutz nach ATEX 2014/34/EU.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Ansaugstutzen aus Stahlblech mit Epoxidbeschichtung
ist im Lieferumfang enthalten.
Radiallaufräder mit vorwärtsgekrümmten Schaufeln aus
verzinktem Stahlblech.
Drehstrommotor:
Dreiphasen Drehstrommotor.
Schutzart IP 55.
IE3 Motor.
Betriebsart S1 (Dauerbetrieb).
Temperaturklasse T4.
Drehzahlsteuerbar mit Frequenzumrichter.
Zulässiger Frequenzbereich bei Drehzahlsteuerung mit
Frequenzumrichter sind 20-50 Hz.
Die Temperatur im Ventilatormotor wird durch Kaltleiter
überwacht. Die Kaltleiter müssen an ein Auslösesystem
(Sicherheitseinrichtung gemäß Richtlinie RL 2014/34/EU)
angeschlossen werden, das den Ventilator bei zu hohen
Temperaturen dauerhaft vom Netz trennt.
Elektrischer Anschluss :
Anschluss im Klemmenkasten am Motor.
Kabelverschraubung in Ex d-Ausführung im Lieferumfang
enthalten.
Technische Daten
Fördervolumen : 2.318 m3/h
Drehzahl : 2.880 1/min
Laufradtyp : radial
Drehzahlsteuerbar : +
Reversierbarkeit : -
Spannungsart : Drehstrom
Bemessungsspannung : 400 V
Netzfrequenz : 50 Hz
Nennleistung : 750 W
INenn : 1,8 A
Schutzart : IP 55
Wärmeklasse : F
Polumschaltbar : -
Einbauort : Rohranschluss
Einbaulage : horizontal
Material : Stahlblech, verzinkt
Material Gehäuse : Stahl
Farbe : grau
Gewicht : 17 kg
Gewicht mit Verpackung : 18 kg
Baugröße : 160
Breite : 390 mm
Höhe : 355 mm
Tiefe : 318 mm
Breite mit Verpackung : 520 mm
Höhe mit Verpackung : 480 mm
Tiefe mit Verpackung : 440 mm
EX-Bezeichnung nach ATEX-Richtlinie : Ex II 2 G
EX-Bezeichnung nach Norm : Ex db IIB+H2 T4 Gb X / Ex h
IIB+H2 T4 Gb X
Ta-Umgebungstemperatur : -20  C < Ta < +60  C
Betriebsart : S1
PTC DIN 44082 : M 100
Temperaturklasse : T4
Verpackungseinheit : 1 Stück
Sortiment : G
GTIN (EAN) : 4012799733898
Hersteller: MAICO
GRM 16/2 D Ex Radialgebläse
Artikelnummer: 0073.0389
Menge: 1,000 Stck

**10.1245 GRM 18/2 Radialgebläse Radialgebläse, Baugröße 180, Drehstrom, für den Einsatz in explosionsg**
Merkmale:
Radialgebläse mit Stahlblech mit Epoxidbeschichtung für
Anwendungen in explosionsgefährdeten Bereichen.
Explosionsschutz nach ATEX 2014/34/EU.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Ansaugstutzen aus Stahlblech mit Epoxidbeschichtung
ist im Lieferumfang enthalten.
Radiallaufräder mit vorwärtsgekrümmten Schaufeln aus
verzinktem Stahlblech.
Drehstrommotor:
Dreiphasen Drehstrommotor.
Schutzart IP 55.
IE3 Motor.
Betriebsart S1 (Dauerbetrieb).
Temperaturklasse T4.
Drehzahlsteuerbar mit Frequenzumrichter.
Zulässiger Frequenzbereich bei Drehzahlsteuerung mit
Frequenzumrichter sind 20-50 Hz.
Die Temperatur im Ventilatormotor wird durch Kaltleiter
überwacht. Die Kaltleiter müssen an ein Auslösesystem
(Sicherheitseinrichtung gemäß Richtlinie RL 2014/34/EU)
angeschlossen werden, das den Ventilator bei zu hohen
Temperaturen dauerhaft vom Netz trennt.
Elektrischer Anschluss :
Anschluss im Klemmenkasten am Motor.
Kabelverschraubung in Ex d-Ausführung im Lieferumfang
enthalten.
Technische Daten
Fördervolumen : 2.790 m3/h
Drehzahl : 2.880 1/min
Laufradtyp : radial
Drehzahlsteuerbar : +
Reversierbarkeit : -
Spannungsart : Drehstrom
Bemessungsspannung : 400 V
Netzfrequenz : 50 Hz
Nennleistung : 1.100 W
INenn : 2,4 A
Schutzart : IP 55
Wärmeklasse : F
Polumschaltbar : -
Einbauort : Rohranschluss
Einbaulage : horizontal
Material : Stahlblech, verzinkt
Material Gehäuse : Stahl
Farbe : grau
Gewicht : 20 kg
Gewicht mit Verpackung : 21 kg
Baugröße : 180
Breite : 400 mm
Höhe : 398 mm
Tiefe : 356 mm
Breite mit Verpackung : 520 mm
Höhe mit Verpackung : 480 mm
Tiefe mit Verpackung : 440 mm
EX-Bezeichnung nach ATEX-Richtlinie : Ex II 2 G
EX-Bezeichnung nach Norm : Ex db IIB+H2 T4 Gb X / Ex h
IIB+H2 T4 Gb X
Ta-Umgebungstemperatur : -20  C < Ta < +60  C
Betriebsart : S1
PTC DIN 44082 : M 100
Temperaturklasse : T4
Verpackungseinheit : 1 Stück
Sortiment : G
GTIN (EAN) : 4012799733904
Hersteller: MAICO
GRM 18/2 D Ex Radialgebläse
Artikelnummer: 0073.0390
Menge: 1,000 Stck

**10.1246 GRM ES 1 Radialgebläse Radialgebläse mit Edelstahlgehäuse, Baugröße 100, Drehstrom, für den E**
Merkmale :
Radialgebläse mit Edelstahlgehäuse (AISI 304, V2A) für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Geeignet zur Förderung von korrosiven und säurehaltigen
Medien.
Zur einfachen und direkten Montage an einem Rohrsystem.
Der Motor befindet außerhalb des Luftstroms.
Standardausrichtung für Gehäuse LG 270 .
Der Ansaugstutzen aus Edelstahl ist im Lieferumfang
enthalten.
Radiallaufräder mit vorwärtsgekrümmten Schaufeln aus
Edelstahl.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d -Ausführung im Lieferumfang
enthalten.
Technische Daten
Fördervolumen : 430 m3/h
Drehzahl : 2.880 1/min
Laufradtyp : radial
Drehzahlsteuerbar : +
Reversierbarkeit : -
Spannungsart : Drehstrom
Bemessungsspannung : 400 V
Netzfrequenz : 50 Hz
Nennleistung : 90 W
INenn : 0,53 A
Schutzart : IP 55
Wärmeklasse : F
Polumschaltbar : -
Einbauort : Rohranschluss
Einbaulage : horizontal
Material Gehäuse : Edelstahl (AISI 304)
Farbe : silber
Gewicht : 4 kg
Gewicht mit Verpackung : 7,5 kg
Breite : 220 mm
Höhe : 229 mm
Tiefe : 198 mm
Breite mit Verpackung : 315 mm
Höhe mit Verpackung : 300 mm
Tiefe mit Verpackung : 240 mm
EX-Bezeichnung nach ATEX-Richtlinie : Ex II 2 G
EX-Bezeichnung nach Norm : Ex db IIB+H2 T4 Gb X / Ex h
IIB+H2 T4 Gb X
Ta-Umgebungstemperatur : -20  C < Ta < +60  C
Betriebsart : S1
PTC DIN 44082 : M 100
Temperaturklasse : T4
Verpackungseinheit : 1 Stück
Sortiment : G
GTIN (EAN) : 4012799733911
Hersteller: MAICO
GRM ES 10/2 Ex Radialgebläse
Artikelnummer: 0073.0391
Menge: 1,000 Stck

**10.1247 GRM ES 1 Radialgebläse Radialgebläse mit Edelstahlgehäuse, Baugröße 120, Drehstrom, für den E**
Merkmale :
Radialgebläse mit Edelstahlgehäuse (AISI 304, V2A) für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Geeignet zur Förderung von korrosiven und säurehaltigen
Medien.
Zur einfachen und direkten Montage an einem Rohrsystem.
Der Motor befindet außerhalb des Luftstroms.
Standardausrichtung für Gehäuse LG 270 .
Der Ansaugstutzen aus Edelstahl ist im Lieferumfang
enthalten.
Radiallaufräder mit vorwärtsgekrümmten Schaufeln aus
Edelstahl.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d -Ausführung im Lieferumfang
enthalten.
Technische Daten
Fördervolumen : 900 m3/h
Drehzahl : 2.880 1/min
Laufradtyp : radial
Drehzahlsteuerbar : +
Reversierbarkeit : -
Spannungsart : Drehstrom
Bemessungsspannung : 400 V
Netzfrequenz : 50 Hz
Nennleistung : 250 W
INenn : 0,62 A
Schutzart : IP 55
Wärmeklasse : F
Polumschaltbar : -
Einbauort : Rohranschluss
Einbaulage : horizontal
Material Gehäuse : Edelstahl (AISI 304)
Farbe : silber
Gewicht : 7 kg
Gewicht mit Verpackung : 10,6 kg
Breite : 300 mm
Höhe : 272 mm
Tiefe : 246 mm
Breite mit Verpackung : 400 mm
Höhe mit Verpackung : 335 mm
Tiefe mit Verpackung : 290 mm
EX-Bezeichnung nach ATEX-Richtlinie : Ex II 2 G
EX-Bezeichnung nach Norm : Ex db IIB+H2 T4 Gb X / Ex h
IIB+H2 T4 Gb X
Ta-Umgebungstemperatur : -20  C < Ta < +60  C
Betriebsart : S1
PTC DIN 44082 : M 100
Temperaturklasse : T4
Verpackungseinheit : 1 Stück
Sortiment : G
GTIN (EAN) : 4012799733928
Hersteller: MAICO
GRM ES 12/2 Ex Radialgebläse
Artikelnummer: 0073.0392
Menge: 1,000 Stck

**10.1248 GRM ES 1 Radialgebläse Radialgebläse mit Edelstahlgehäuse, Baugröße 140, Drehstrom, für den E**
Merkmale :
Radialgebläse mit Edelstahlgehäuse (AISI 304, V2A) für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Geeignet zur Förderung von korrosiven und säurehaltigen
Medien.
Zur einfachen und direkten Montage an einem Rohrsystem.
Der Motor befindet außerhalb des Luftstroms.
Standardausrichtung für Gehäuse LG 270 .
Der Ansaugstutzen aus Edelstahl ist im Lieferumfang
enthalten.
Radiallaufräder mit vorwärtsgekrümmten Schaufeln aus
Edelstahl.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d -Ausführung im Lieferumfang
enthalten.
Technische Daten
Fördervolumen : 1.268 m3/h
Drehzahl : 2.880 1/min
Laufradtyp : radial
Drehzahlsteuerbar : +
Reversierbarkeit : -
Spannungsart : Drehstrom
Bemessungsspannung : 400 V
Netzfrequenz : 50 Hz
Nennleistung : 370 W
INenn : 0,9 A
Schutzart : IP 55
Wärmeklasse : F
Polumschaltbar : -
Einbauort : Rohranschluss
Einbaulage : horizontal
Material Gehäuse : Edelstahl (AISI 304)
Farbe : silber
Gewicht : 10 kg
Gewicht mit Verpackung : 13 kg
Breite : 350 mm
Höhe : 320 mm
Tiefe : 284 mm
Breite mit Verpackung : 520 mm
Höhe mit Verpackung : 480 mm
Tiefe mit Verpackung : 440 mm
EX-Bezeichnung nach ATEX-Richtlinie : Ex II 2 G
EX-Bezeichnung nach Norm : Ex db IIB+H2 T4 Gb X / Ex h
IIB+H2 T4 Gb X
Ta-Umgebungstemperatur : -20  C < Ta < +60  C
Betriebsart : S1
PTC DIN 44082 : M 100
Temperaturklasse : T4
Verpackungseinheit : 1 Stück
Sortiment : G
GTIN (EAN) : 4012799733935
Hersteller: MAICO
GRM ES 14/2 Ex Radialgebläse
Artikelnummer: 0073.0393
Menge: 1,000 Stck

**10.1249 GRM ES 1 Radialgebläse Radialgebläse mit Edelstahlgehäuse, Baugröße 160, Drehstrom, für den E**
Merkmale :
Radialgebläse mit Edelstahlgehäuse (AISI 304, V2A) für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Geeignet zur Förderung von korrosiven und säurehaltigen
Medien.
Zur einfachen und direkten Montage an einem Rohrsystem.
Der Motor befindet außerhalb des Luftstroms.
Standardausrichtung für Gehäuse LG 270 .
Der Ansaugstutzen aus Edelstahl ist im Lieferumfang
enthalten.
Radiallaufräder mit vorwärtsgekrümmten Schaufeln aus
Edelstahl.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d -Ausführung im Lieferumfang
enthalten.
Technische Daten
Fördervolumen : 2.318 m3/h
Drehzahl : 2.880 1/min
Laufradtyp : radial
Drehzahlsteuerbar : +
Reversierbarkeit : -
Spannungsart : Drehstrom
Bemessungsspannung : 400 V
Netzfrequenz : 50 Hz
Nennleistung : 750 W
INenn : 1,8 A
Schutzart : IP 55
Wärmeklasse : F
Polumschaltbar : -
Einbauort : Rohranschluss
Einbaulage : horizontal
Material Gehäuse : Edelstahl (AISI 304)
Farbe : silber
Gewicht : 17 kg
Gewicht mit Verpackung : 18 kg
Breite : 390 mm
Höhe : 355 mm
Tiefe : 318 mm
Breite mit Verpackung : 520 mm
Höhe mit Verpackung : 480 mm
Tiefe mit Verpackung : 440 mm
EX-Bezeichnung nach ATEX-Richtlinie : Ex II 2 G
EX-Bezeichnung nach Norm : Ex db IIB+H2 T4 Gb X / Ex h
IIB+H2 T4 Gb X
Ta-Umgebungstemperatur : -20  C < Ta < +60  C
Betriebsart : S1
PTC DIN 44082 : M 100
Temperaturklasse : T4
Verpackungseinheit : 1 Stück
Sortiment : G
GTIN (EAN) : 4012799733942
Hersteller: MAICO
GRM ES 16/2 Ex Radialgebläse
Artikelnummer: 0073.0394
Menge: 1,000 Stck

**10.1250 GRM ES 1 Radialgebläse Radialgebläse mit Edelstahlgehäuse, Baugröße 180, Drehstrom, für den E**
Merkmale :
Radialgebläse mit Edelstahlgehäuse (AISI 304, V2A) für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Geeignet zur Förderung von korrosiven und säurehaltigen
Medien.
Zur einfachen und direkten Montage an einem Rohrsystem.
Der Motor befindet außerhalb des Luftstroms.
Standardausrichtung für Gehäuse LG 270 .
Der Ansaugstutzen aus Edelstahl ist im Lieferumfang
enthalten.
Radiallaufräder mit vorwärtsgekrümmten Schaufeln aus
Edelstahl.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d -Ausführung im Lieferumfang
enthalten.
Technische Daten
Fördervolumen : 2.790 m3/h
Drehzahl : 2.880 1/min
Laufradtyp : radial
Drehzahlsteuerbar : +
Reversierbarkeit : -
Spannungsart : Drehstrom
Bemessungsspannung : 400 V
Netzfrequenz : 50 Hz
Nennleistung : 1.100 W
INenn : 2,4 A
Schutzart : IP 55
Wärmeklasse : F
Polumschaltbar : -
Einbauort : Rohranschluss
Einbaulage : horizontal
Material Gehäuse : Edelstahl (AISI 304)
Farbe : silber
Gewicht : 20 kg
Gewicht mit Verpackung : 21 kg
Breite : 400 mm
Höhe : 398 mm
Tiefe : 356 mm
Breite mit Verpackung : 520 mm
Höhe mit Verpackung : 480 mm
Tiefe mit Verpackung : 440 mm
EX-Bezeichnung nach ATEX-Richtlinie : Ex II 2 G
EX-Bezeichnung nach Norm : Ex db IIB+H2 T4 Gb X / Ex h
IIB+H2 T4 Gb X
Ta-Umgebungstemperatur : -20  C < Ta < +60  C
Betriebsart : S1
PTC DIN 44082 : M 100
Temperaturklasse : T4
Verpackungseinheit : 1 Stück
Sortiment : G
GTIN (EAN) : 4012799733959
Hersteller: MAICO
GRM ES 18/2 Ex Radialgebläse
Artikelnummer: 0073.0395
Menge: 1,000 Stck

**10.1251 GRM HD 2 Radialgebläse Radialgebläse aus Metall für Hochdruckanwendungen, 2-Polig, Baugröße 2**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 1.708 m3/h
Drehzahl : 2.880 1/min
Laufradtyp : radial
Drehzahlsteuerbar : +
Reversierbarkeit : -
Spannungsart : Drehstrom
Bemessungsspannung : 400 V
Netzfrequenz : 50 Hz
Nennleistung : 1.100 W
INenn : 2,4 A
Schutzart : IP 55
Wärmeklasse : F
Polumschaltbar : -
Einbauort : Rohranschluss
Einbaulage : horizontal
Material : Stahlblech, verzinkt
Material Gehäuse : Stahl, beschichtet
Farbe : grau
Gewicht : 20 kg
Gewicht mit Verpackung : 21 kg
Baugröße : 200
Breite : 356 mm
Höhe : 436 mm
Tiefe : 410 mm
Breite mit Verpackung : 440 mm
Höhe mit Verpackung : 520 mm
Tiefe mit Verpackung : 480 mm
EX-Bezeichnung nach ATEX-Richtlinie : Ex II 2 G
EX-Bezeichnung nach Norm : Ex db IIB+H2 T4 Gb X / Ex h
IIB+H2 T4 Gb X
Ta-Umgebungstemperatur : -20  C < Ta < +60  C
Betriebsart : S1
PTC DIN 44082 : M 100
Temperaturklasse : T4
Verpackungseinheit : 1 Stück
Sortiment : G
GTIN (EAN) : 4012799733966
Hersteller: MAICO
GRM HD 20/2 Ex Radialgebläse
Artikelnummer: 0073.0396
Menge: 1,000 Stck

**10.1252 GRM HD 2 Radialgebläse Radialgebläse aus Metall für Hochdruckanwendungen, 4-Polig, Baugröße 2**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 1.550 m3/h
Drehzahl : 1.460 1/min
Laufradtyp : radial
Drehzahlsteuerbar : +
Reversierbarkeit : -
Spannungsart : Drehstrom
Bemessungsspannung : 400 V
Netzfrequenz : 50 Hz
Nennleistung : 250 W
INenn : 0,8 A
Schutzart : IP 55
Wärmeklasse : F
Polumschaltbar : -
Einbauort : Rohranschluss
Einbaulage : horizontal
Material : Stahlblech, verzinkt
Material Gehäuse : Stahl, beschichtet
Farbe : grau
Gewicht : 20 kg
Gewicht mit Verpackung : 21 kg
Baugröße : 200
Breite : 356 mm
Höhe : 436 mm
Tiefe : 410 mm
Breite mit Verpackung : 440 mm
Höhe mit Verpackung : 520 mm
Tiefe mit Verpackung : 480 mm
EX-Bezeichnung nach ATEX-Richtlinie : Ex II 2 G
EX-Bezeichnung nach Norm : Ex db IIB+H2 T4 Gb X / Ex h
IIB+H2 T4 Gb X
Ta-Umgebungstemperatur : -20  C < Ta < +60  C
Betriebsart : S1
PTC DIN 44082 : M 100
Temperaturklasse : T4
Verpackungseinheit : 1 Stück
Sortiment : G
GTIN (EAN) : 4012799733973
Hersteller: MAICO
GRM HD 20/4 Ex Radialgebläse
Artikelnummer: 0073.0397
Menge: 1,000 Stck

**10.1253 GRM HD 2 Radialgebläse Radialgebläse aus Metall für Hochdruckanwendungen, 2-Polig, Baugröße 2**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 3.902 m3/h
Drehzahl : 2.880 1/min
Laufradtyp : radial
Drehzahlsteuerbar : +
Reversierbarkeit : -
Spannungsart : Drehstrom
Bemessungsspannung : 400 V
Netzfrequenz : 50 Hz
Nennleistung : 2.200 W
INenn : 4,4 A
Schutzart : IP 55
Wärmeklasse : F
Polumschaltbar : -
Einbauort : Rohranschluss
Einbaulage : horizontal
Material : Stahlblech, verzinkt
Material Gehäuse : Stahl, beschichtet
Farbe : grau
Gewicht : 32 kg
Gewicht mit Verpackung : 34 kg
Baugröße : 220
Breite : 400 mm
Höhe : 485 mm
Tiefe : 460 mm
Breite mit Verpackung : 500 mm
Höhe mit Verpackung : 560 mm
Tiefe mit Verpackung : 530 mm
EX-Bezeichnung nach ATEX-Richtlinie : Ex II 2 G
EX-Bezeichnung nach Norm : Ex db IIB+H2 T4 Gb X / Ex h
IIB+H2 T4 Gb X
Ta-Umgebungstemperatur : -20  C < Ta < +60  C
Betriebsart : S1
PTC DIN 44082 : M 100
Temperaturklasse : T4
Verpackungseinheit : 1 Stück
Sortiment : G
GTIN (EAN) : 4012799733980
Hersteller: MAICO
GRM HD 22/2 Ex Radialgebläse
Artikelnummer: 0073.0398
Menge: 1,000 Stck

**10.1254 GRM HD 2 Radialgebläse Radialgebläse aus Metall für Hochdruckanwendungen, 4-Polig, Baugröße 2**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 1.951 m3/h
Drehzahl : 1.460 1/min
Laufradtyp : radial
Drehzahlsteuerbar : +
Reversierbarkeit : -
Spannungsart : Drehstrom
Bemessungsspannung : 400 V
Netzfrequenz : 50 Hz
Nennleistung : 550 W
INenn : 1,5 A
Schutzart : IP 55
Wärmeklasse : F
Polumschaltbar : -
Einbauort : Rohranschluss
Einbaulage : horizontal
Material : Stahlblech, verzinkt
Material Gehäuse : Stahl, beschichtet
Farbe : grau
Gewicht : 32 kg
Gewicht mit Verpackung : 34 kg
Baugröße : 220
Breite : 400 mm
Höhe : 485 mm
Tiefe : 460 mm
Breite mit Verpackung : 500 mm
Höhe mit Verpackung : 560 mm
Tiefe mit Verpackung : 530 mm
EX-Bezeichnung nach ATEX-Richtlinie : Ex II 2 G
EX-Bezeichnung nach Norm : Ex db IIB+H2 T4 Gb X / Ex h
IIB+H2 T4 Gb X
Ta-Umgebungstemperatur : -20  C < Ta < +60  C
Betriebsart : S1
PTC DIN 44082 : M 100
Temperaturklasse : T4
Verpackungseinheit : 1 Stück
Sortiment : G
GTIN (EAN) : 4012799733997
Hersteller: MAICO
GRM HD 22/4 Ex Radialgebläse
Artikelnummer: 0073.0399
Menge: 1,000 Stck

**10.1255 GRM HD 2 Radialgebläse Radialgebläse aus Metall für Hochdruckanwendungen, 2-Polig, Baugröße 2**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 5.786 m3/h
Drehzahl : 2.880 1/min
Laufradtyp : radial
Drehzahlsteuerbar : +
Reversierbarkeit : -
Spannungsart : Drehstrom
Bemessungsspannung : 400 V
Netzfrequenz : 50 Hz
Nennleistung : 3.000 W
INenn : 5,5 A
Schutzart : IP 55
Wärmeklasse : F
Polumschaltbar : -
Einbauort : Rohranschluss
Einbaulage : horizontal
Material : Stahlblech, verzinkt
Material Gehäuse : Stahl, beschichtet
Farbe : grau
Gewicht : 39 kg
Gewicht mit Verpackung : 41 kg
Baugröße : 250
Breite : 438 mm
Höhe : 528 mm
Tiefe : 530 mm
Breite mit Verpackung : 500 mm
Höhe mit Verpackung : 530 mm
Tiefe mit Verpackung : 560 mm
EX-Bezeichnung nach ATEX-Richtlinie : Ex II 2 G
EX-Bezeichnung nach Norm : Ex db IIB+H2 T4 Gb X / Ex h
IIB+H2 T4 Gb X
Ta-Umgebungstemperatur : -20  C < Ta < +60  C
Betriebsart : S1
PTC DIN 44082 : M 100
Temperaturklasse : T4
Verpackungseinheit : 1 Stück
Sortiment : G
GTIN (EAN) : 4012799734000
Hersteller: MAICO
GRM HD 25/2 Ex Radialgebläse
Artikelnummer: 0073.0400
Menge: 1,000 Stck

**10.1256 GRM HD 2 Radialgebläse Radialgebläse aus Metall für Hochdruckanwendungen, 4-Polig, Baugröße 2**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 2.893 m3/h
Drehzahl : 1.460 1/min
Laufradtyp : radial
Drehzahlsteuerbar : +
Reversierbarkeit : -
Spannungsart : Drehstrom
Bemessungsspannung : 400 V
Netzfrequenz : 50 Hz
Nennleistung : 750 W
INenn : 2 A
Schutzart : IP 55
Wärmeklasse : F
Polumschaltbar : -
Einbauort : Rohranschluss
Einbaulage : horizontal
Material : Stahlblech, verzinkt
Material Gehäuse : Stahl, beschichtet
Farbe : grau
Gewicht : 39 kg
Gewicht mit Verpackung : 41 kg
Baugröße : 250
Breite : 438 mm
Höhe : 528 mm
Tiefe : 530 mm
Breite mit Verpackung : 500 mm
Höhe mit Verpackung : 530 mm
Tiefe mit Verpackung : 560 mm
EX-Bezeichnung nach ATEX-Richtlinie : Ex II 2 G
EX-Bezeichnung nach Norm : Ex db IIB+H2 T4 Gb X / Ex h
IIB+H2 T4 Gb X
Ta-Umgebungstemperatur : -20  C < Ta < +60  C
Betriebsart : S1
PTC DIN 44082 : M 100
Temperaturklasse : T4
Verpackungseinheit : 1 Stück
Sortiment : G
GTIN (EAN) : 4012799734017
Hersteller: MAICO
GRM HD 25/4 Ex Radialgebläse
Artikelnummer: 0073.0401
Menge: 1,000 Stck

**10.1257 GRM HD 2 Radialgebläse Radialgebläse aus Metall für Hochdruckanwendungen, 6-Polig, Baugröße 2**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 1.930 m3/h
Drehzahl : 970 1/min
Laufradtyp : radial
Drehzahlsteuerbar : +
Reversierbarkeit : -
Spannungsart : Drehstrom
Bemessungsspannung : 400 V
Netzfrequenz : 50 Hz
Nennleistung : 370 W
INenn : 1,25 A
Schutzart : IP 55
Wärmeklasse : F
Polumschaltbar : -
Einbauort : Rohranschluss
Einbaulage : horizontal
Material : Stahlblech, verzinkt
Material Gehäuse : Stahl, beschichtet
Farbe : grau
Gewicht : 39 kg
Gewicht mit Verpackung : 41 kg
Baugröße : 250
Breite : 438 mm
Höhe : 528 mm
Tiefe : 530 mm
Breite mit Verpackung : 500 mm
Höhe mit Verpackung : 530 mm
Tiefe mit Verpackung : 560 mm
EX-Bezeichnung nach ATEX-Richtlinie : Ex II 2 G
EX-Bezeichnung nach Norm : Ex db IIB+H2 T4 Gb X / Ex h
IIB+H2 T4 Gb X
Ta-Umgebungstemperatur : -20  C < Ta < +60  C
Betriebsart : S1
PTC DIN 44082 : M 100
Temperaturklasse : T4
Verpackungseinheit : 1 Stück
Sortiment : G
GTIN (EAN) : 4012799734024
Hersteller: MAICO
GRM HD 25/6 Ex Radialgebläse
Artikelnummer: 0073.0402
Menge: 1,000 Stck

**10.1258 GRM HD 2 Radialgebläse Radialgebläse aus Metall für Hochdruckanwendungen, Baugröße 280, Drehs**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 4.500 m3/h
Drehzahl : 1.460 1/min
Laufradtyp : radial
Drehzahlsteuerbar : +
Reversierbarkeit : -
Spannungsart : Drehstrom
Bemessungsspannung : 400 V
Netzfrequenz : 50 Hz
Nennleistung : 1.500 W
INenn : 3,3 A
Schutzart : IP 55
Wärmeklasse : F
Polumschaltbar : -
Einbauort : Rohranschluss
Einbaulage : horizontal
Material : Stahlblech, verzinkt
Material Gehäuse : Stahl, beschichtet
Farbe : grau
Gewicht : 40 kg
Gewicht mit Verpackung : 43 kg
Baugröße : 280
Breite : 484 mm
Höhe : 581 mm
Tiefe : 520 mm
Breite mit Verpackung : 600 mm
Höhe mit Verpackung : 750 mm
Tiefe mit Verpackung : 700 mm
EX-Bezeichnung nach ATEX-Richtlinie : Ex II 2 G
EX-Bezeichnung nach Norm : Ex db IIB+H2 T4 Gb X / Ex h
IIB+H2 T4 Gb X
Ta-Umgebungstemperatur : -20  C < Ta < +60  C
Betriebsart : S1
PTC DIN 44082 : M 100
Temperaturklasse : T4
Verpackungseinheit : 1 Stück
Sortiment : G
GTIN (EAN) : 4012799734031
Hersteller: MAICO
GRM HD 28/4-1 Ex Radialgebläse
Artikelnummer: 0073.0403
Menge: 1,000 Stck

**10.1259 GRM HD 2 Radialgebläse Radialgebläse aus Metall für Hochdruckanwendungen, Baugröße 280, Drehs**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 3.540 m3/h
Drehzahl : 1.460 1/min
Laufradtyp : radial
Drehzahlsteuerbar : +
Reversierbarkeit : -
Spannungsart : Drehstrom
Bemessungsspannung : 400 V
Netzfrequenz : 50 Hz
Nennleistung : 1.100 W
INenn : 2,7 A
Schutzart : IP 55
Wärmeklasse : F
Polumschaltbar : -
Einbauort : Rohranschluss
Einbaulage : horizontal
Material : Stahlblech, verzinkt
Material Gehäuse : Stahl, beschichtet
Farbe : grau
Gewicht : 40 kg
Gewicht mit Verpackung : 43 kg
Baugröße : 280
Breite : 484 mm
Höhe : 581 mm
Tiefe : 520 mm
Breite mit Verpackung : 600 mm
Höhe mit Verpackung : 750 mm
Tiefe mit Verpackung : 700 mm
EX-Bezeichnung nach ATEX-Richtlinie : Ex II 2 G
EX-Bezeichnung nach Norm : Ex db IIB+H2 T4 Gb X / Ex h
IIB+H2 T4 Gb X
Ta-Umgebungstemperatur : -20  C < Ta < +60  C
Betriebsart : S1
PTC DIN 44082 : M 100
Temperaturklasse : T4
Verpackungseinheit : 1 Stück
Sortiment : G
GTIN (EAN) : 4012799734048
Hersteller: MAICO
GRM HD 28/4-2 Ex Radialgebläse
Artikelnummer: 0073.0404
Menge: 1,000 Stck

**10.1260 GRM HD 2 Radialgebläse Radialgebläse aus Metall für Hochdruckanwendungen, Baugröße 280, Drehs**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 3.000 m3/h
Drehzahl : 970 1/min
Laufradtyp : radial
Drehzahlsteuerbar : +
Reversierbarkeit : -
Spannungsart : Drehstrom
Bemessungsspannung : 400 V
Netzfrequenz : 50 Hz
Nennleistung : 750 W
INenn : 2,7 A
Schutzart : IP 55
Wärmeklasse : F
Polumschaltbar : -
Einbauort : Rohranschluss
Einbaulage : horizontal
Material : Stahlblech, verzinkt
Material Gehäuse : Stahl, beschichtet
Farbe : grau
Gewicht : 40 kg
Gewicht mit Verpackung : 43 kg
Baugröße : 280
Breite : 484 mm
Höhe : 581 mm
Tiefe : 520 mm
Breite mit Verpackung : 600 mm
Höhe mit Verpackung : 750 mm
Tiefe mit Verpackung : 700 mm
EX-Bezeichnung nach ATEX-Richtlinie : Ex II 2 G
EX-Bezeichnung nach Norm : Ex db IIB+H2 T4 Gb X / Ex h
IIB+H2 T4 Gb X
Ta-Umgebungstemperatur : -20  C < Ta < +60  C
Betriebsart : S1
PTC DIN 44082 : M 100
Temperaturklasse : T4
Verpackungseinheit : 1 Stück
Sortiment : G
GTIN (EAN) : 4012799734055
Hersteller: MAICO
GRM HD 28/6 Ex Radialgebläse
Artikelnummer: 0073.0405
Menge: 1,000 Stck

**10.1261 GRM HD 3 Radialgebläse Radialgebläse aus Metall für Hochdruckanwendungen, Baugröße 310, Drehs**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 6.200 m3/h
Drehzahl : 1.460 1/min
Laufradtyp : radial
Drehzahlsteuerbar : +
Reversierbarkeit : -
Spannungsart : Drehstrom
Bemessungsspannung : 400 V
Netzfrequenz : 50 Hz
Nennleistung : 3.000 W
INenn : 6,55 A
Schutzart : IP 55
Wärmeklasse : F
Polumschaltbar : -
Einbauort : Rohranschluss
Einbaulage : horizontal
Material : Stahlblech, verzinkt
Material Gehäuse : Stahl, beschichtet
Farbe : grau
Gewicht : 55 kg
Gewicht mit Verpackung : 58 kg
Baugröße : 310
Breite : 538 mm
Höhe : 649 mm
Tiefe : 570 mm
Breite mit Verpackung : 600 mm
Höhe mit Verpackung : 750 mm
Tiefe mit Verpackung : 700 mm
EX-Bezeichnung nach ATEX-Richtlinie : Ex II 2 G
EX-Bezeichnung nach Norm : Ex db IIB+H2 T4 Gb X / Ex h
IIB+H2 T4 Gb X
Ta-Umgebungstemperatur : -20  C < Ta < +60  C
Betriebsart : S1
PTC DIN 44082 : M 100
Temperaturklasse : T4
Verpackungseinheit : 1 Stück
Sortiment : G
GTIN (EAN) : 4012799734062
Hersteller: MAICO
GRM HD 31/4-1 Ex Radialgebläse
Artikelnummer: 0073.0406
Menge: 1,000 Stck

**10.1262 GRM HD 3 Radialgebläse Radialgebläse aus Metall für Hochdruckanwendungen, Baugröße 310, Drehs**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 5.760 m3/h
Drehzahl : 1.460 1/min
Laufradtyp : radial
Drehzahlsteuerbar : +
Reversierbarkeit : -
Spannungsart : Drehstrom
Bemessungsspannung : 400 V
Netzfrequenz : 50 Hz
Nennleistung : 2.200 W
INenn : 5,5 A
Schutzart : IP 55
Wärmeklasse : F
Polumschaltbar : -
Einbauort : Rohranschluss
Einbaulage : horizontal
Material : Stahlblech, verzinkt
Material Gehäuse : Stahl, beschichtet
Farbe : grau
Gewicht : 55 kg
Gewicht mit Verpackung : 58 kg
Baugröße : 310
Breite : 538 mm
Höhe : 649 mm
Tiefe : 570 mm
Breite mit Verpackung : 600 mm
Höhe mit Verpackung : 750 mm
Tiefe mit Verpackung : 700 mm
EX-Bezeichnung nach ATEX-Richtlinie : Ex II 2 G
EX-Bezeichnung nach Norm : Ex db IIB+H2 T4 Gb X / Ex h
IIB+H2 T4 Gb X
Ta-Umgebungstemperatur : -20  C < Ta < +60  C
Betriebsart : S1
PTC DIN 44082 : M 100
Temperaturklasse : T4
Verpackungseinheit : 1 Stück
Sortiment : G
GTIN (EAN) : 4012799734079
Hersteller: MAICO
GRM HD 31/4-2 Ex Radialgebläse
Artikelnummer: 0073.0407
Menge: 1,000 Stck

**10.1263 GRM HD 3 Radialgebläse Radialgebläse aus Metall für Hochdruckanwendungen, Baugröße 310, Drehs**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 4.250 m3/h
Drehzahl : 970 1/min
Laufradtyp : radial
Drehzahlsteuerbar : +
Reversierbarkeit : -
Spannungsart : Drehstrom
Bemessungsspannung : 400 V
Netzfrequenz : 50 Hz
Nennleistung : 1.100 W
INenn : 2,7 A
Schutzart : IP 55
Wärmeklasse : F
Polumschaltbar : -
Einbauort : Rohranschluss
Einbaulage : horizontal
Material : Stahlblech, verzinkt
Material Gehäuse : Stahl, beschichtet
Farbe : grau
Gewicht : 55 kg
Gewicht mit Verpackung : 58 kg
Baugröße : 310
Breite : 538 mm
Höhe : 649 mm
Tiefe : 570 mm
Breite mit Verpackung : 600 mm
Höhe mit Verpackung : 750 mm
Tiefe mit Verpackung : 700 mm
EX-Bezeichnung nach ATEX-Richtlinie : Ex II 2 G
EX-Bezeichnung nach Norm : Ex db IIB+H2 T4 Gb X / Ex h
IIB+H2 T4 Gb X
Ta-Umgebungstemperatur : -20  C < Ta < +60  C
Betriebsart : S1
PTC DIN 44082 : M 100
Temperaturklasse : T4
Verpackungseinheit : 1 Stück
Sortiment : G
GTIN (EAN) : 4012799734086
Hersteller: MAICO
GRM HD 31/6 Ex Radialgebläse
Artikelnummer: 0073.0408
Menge: 1,000 Stck

**10.1264 GRM HD 3 Radialgebläse Radialgebläse aus Metall für Hochdruckanwendungen, Baugröße 350, Drehs**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 7.800 m3/h
Drehzahl : 1.460 1/min
Laufradtyp : radial
Drehzahlsteuerbar : +
Reversierbarkeit : -
Spannungsart : Drehstrom
Bemessungsspannung : 400 V
Netzfrequenz : 50 Hz
Nennleistung : 4.000 W
INenn : 8,8 A
Schutzart : IP 55
Wärmeklasse : F
Polumschaltbar : -
Einbauort : Rohranschluss
Einbaulage : horizontal
Material : Stahlblech, verzinkt
Material Gehäuse : Stahl, beschichtet
Farbe : grau
Gewicht : 73 kg
Gewicht mit Verpackung : 76 kg
Baugröße : 350
Breite : 593 mm
Höhe : 715 mm
Tiefe : 613 mm
Breite mit Verpackung : 600 mm
Höhe mit Verpackung : 750 mm
Tiefe mit Verpackung : 700 mm
EX-Bezeichnung nach ATEX-Richtlinie : Ex II 2 G
EX-Bezeichnung nach Norm : Ex db IIB+H2 T4 Gb X / Ex h
IIB+H2 T4 Gb X
Ta-Umgebungstemperatur : -20  C < Ta < +60  C
Betriebsart : S1
PTC DIN 44082 : M 100
Temperaturklasse : T4
Verpackungseinheit : 1 Stück
Sortiment : G
GTIN (EAN) : 4012799734093
Hersteller: MAICO
GRM HD 35/4-1 Ex Radialgebläse
Artikelnummer: 0073.0409
Menge: 1,000 Stck

**10.1265 GRM HD 3 Radialgebläse Radialgebläse aus Metall für Hochdruckanwendungen, Baugröße 350, Drehs**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 6.715 m3/h
Drehzahl : 1.460 1/min
Laufradtyp : radial
Drehzahlsteuerbar : +
Reversierbarkeit : -
Spannungsart : Drehstrom
Bemessungsspannung : 400 V
Netzfrequenz : 50 Hz
Nennleistung : 3.000 W
INenn : 6,55 A
Schutzart : IP 55
Wärmeklasse : F
Polumschaltbar : -
Einbauort : Rohranschluss
Einbaulage : horizontal
Material : Stahlblech, verzinkt
Material Gehäuse : Stahl, beschichtet
Farbe : grau
Gewicht : 73 kg
Gewicht mit Verpackung : 76 kg
Baugröße : 350
Breite : 593 mm
Höhe : 715 mm
Tiefe : 613 mm
Breite mit Verpackung : 600 mm
Höhe mit Verpackung : 750 mm
Tiefe mit Verpackung : 700 mm
EX-Bezeichnung nach ATEX-Richtlinie : Ex II 2 G
EX-Bezeichnung nach Norm : Ex db IIB+H2 T4 Gb X / Ex h
IIB+H2 T4 Gb X
Ta-Umgebungstemperatur : -20  C < Ta < +60  C
Betriebsart : S1
PTC DIN 44082 : M 100
Temperaturklasse : T4
Verpackungseinheit : 1 Stück
Sortiment : G
GTIN (EAN) : 4012799734109
Hersteller: MAICO
GRM HD 35/4-2 Ex Radialgebläse
Artikelnummer: 0073.0410
Menge: 1,000 Stck

**10.1266 GRM HD 3 Radialgebläse Radialgebläse aus Metall für Hochdruckanwendungen, 6-Polig, Baugröße 3**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 5.150 m3/h
Drehzahl : 970 1/min
Laufradtyp : radial
Drehzahlsteuerbar : +
Reversierbarkeit : -
Spannungsart : Drehstrom
Bemessungsspannung : 400 V
Netzfrequenz : 50 Hz
Nennleistung : 1.500 W
INenn : 3,8 A
Schutzart : IP 55
Wärmeklasse : F
Polumschaltbar : -
Einbauort : Rohranschluss
Einbaulage : horizontal
Material : Stahlblech, verzinkt
Material Gehäuse : Stahl, beschichtet
Farbe : grau
Gewicht : 73 kg
Gewicht mit Verpackung : 76 kg
Baugröße : 350
Breite : 593 mm
Höhe : 715 mm
Tiefe : 613 mm
Breite mit Verpackung : 600 mm
Höhe mit Verpackung : 750 mm
Tiefe mit Verpackung : 700 mm
EX-Bezeichnung nach ATEX-Richtlinie : Ex II 2 G
EX-Bezeichnung nach Norm : Ex db IIB+H2 T4 Gb X / Ex h
IIB+H2 T4 Gb X
Ta-Umgebungstemperatur : -20  C < Ta < +60  C
Betriebsart : S1
PTC DIN 44082 : M 100
Temperaturklasse : T4
Verpackungseinheit : 1 Stück
Sortiment : G
GTIN (EAN) : 4012799734116
Hersteller: MAICO
GRM HD 35/6 Ex Radialgebläse
Artikelnummer: 0073.0411
Menge: 1,000 Stck

**10.1267 GRM HD 3 Radialgebläse Radialgebläse aus Metall für Hochdruckanwendungen, 8-Polig, Baugröße 3**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 3.680 m3/h
Drehzahl : 720 1/min
Laufradtyp : radial
Drehzahlsteuerbar : +
Reversierbarkeit : -
Spannungsart : Drehstrom
Bemessungsspannung : 400 V
Netzfrequenz : 50 Hz
Nennleistung : 750 W
INenn : 2,6 A
Schutzart : IP 55
Wärmeklasse : F
Polumschaltbar : -
Einbauort : Rohranschluss
Einbaulage : horizontal
Material : Stahlblech, verzinkt
Material Gehäuse : Stahl, beschichtet
Farbe : grau
Gewicht : 73 kg
Gewicht mit Verpackung : 76 kg
Baugröße : 350
Breite : 593 mm
Höhe : 715 mm
Tiefe : 613 mm
Breite mit Verpackung : 600 mm
Höhe mit Verpackung : 750 mm
Tiefe mit Verpackung : 700 mm
EX-Bezeichnung nach ATEX-Richtlinie : Ex II 2 G
EX-Bezeichnung nach Norm : Ex db IIB+H2 T4 Gb X / Ex h
IIB+H2 T4 Gb X
Ta-Umgebungstemperatur : -20  C < Ta < +60  C
Betriebsart : S1
PTC DIN 44082 : M 100
Temperaturklasse : T4
Verpackungseinheit : 1 Stück
Sortiment : G
GTIN (EAN) : 4012799734123
Hersteller: MAICO
GRM HD 35/8 Ex Radialgebläse
Artikelnummer: 0073.0412
Menge: 1,000 Stck

**10.1268 GRM HD 4 Radialgebläse Radialgebläse aus Metall für Hochdruckanwendungen, Baugröße 400, Drehs**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 1
Fördervolumen : 12.900 m3/h
Drehzahl : 1.460 1/min
Laufradtyp : radial
Drehzahlsteuerbar : +
Reversierbarkeit : -
Spannungsart : Drehstrom
Bemessungsspannung : 400 V
Netzfrequenz : 50 Hz
Nennleistung : 7.500 W
INenn : 14,4 A
Schutzart : IP 55
Wärmeklasse : F
Polumschaltbar : -
Einbauort : Rohranschluss
Einbaulage : horizontal
Material : Stahlblech, verzinkt
Material Gehäuse : Stahl, beschichtet
Farbe : grau
Gewicht : 123 kg
Gewicht mit Verpackung : 146 kg
Baugröße : 400
Breite : 658 mm
Höhe : 806 mm
Tiefe : 738 mm
Breite mit Verpackung : 800 mm
Höhe mit Verpackung : 1.200 mm
Tiefe mit Verpackung : 950 mm
EX-Bezeichnung nach ATEX-Richtlinie : Ex II 2 G
EX-Bezeichnung nach Norm : Ex db IIB+H2 T4 Gb X / Ex h
IIB+H2 T4 Gb X
Ta-Umgebungstemperatur : -20  C < Ta < +60  C
Betriebsart : S1
PTC DIN 44082 : M 100
Temperaturklasse : T4
Verpackungseinheit : 1 Stück
Sortiment : G
GTIN (EAN) : 4012799734130
Hersteller: MAICO
GRM HD 40/4-1 Ex Radialgebläse
Artikelnummer: 0073.0413
Menge: 1,000 Stck

**10.1269 GRM HD 4 Radialgebläse Radialgebläse aus Metall für Hochdruckanwendungen, Baugröße 400, Drehs**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Ausführung : Motorvariante 2
Fördervolumen : 10.400 m3/h
Drehzahl : 1.460 1/min
Laufradtyp : radial
Drehzahlsteuerbar : +
Reversierbarkeit : -
Spannungsart : Drehstrom
Bemessungsspannung : 400 V
Netzfrequenz : 50 Hz
Nennleistung : 5.500 W
INenn : 11,94 A
Schutzart : IP 55
Wärmeklasse : F
Polumschaltbar : -
Einbauort : Rohranschluss
Einbaulage : horizontal
Material : Stahlblech, verzinkt
Material Gehäuse : Stahl, beschichtet
Farbe : grau
Gewicht : 123 kg
Gewicht mit Verpackung : 146 kg
Baugröße : 400
Breite : 658 mm
Höhe : 806 mm
Tiefe : 738 mm
Breite mit Verpackung : 800 mm
Höhe mit Verpackung : 1.200 mm
Tiefe mit Verpackung : 950 mm
EX-Bezeichnung nach ATEX-Richtlinie : Ex II 2 G
EX-Bezeichnung nach Norm : Ex db IIB+H2 T4 Gb X / Ex h
IIB+H2 T4 Gb X
Ta-Umgebungstemperatur : -20  C < Ta < +60  C
Betriebsart : S1
PTC DIN 44082 : M 100
Temperaturklasse : T4
Verpackungseinheit : 1 Stück
Sortiment : G
GTIN (EAN) : 4012799734147
Hersteller: MAICO
GRM HD 40/4-2 Ex Radialgebläse
Artikelnummer: 0073.0414
Menge: 1,000 Stck

**10.1270 GRM HD 4 Radialgebläse Radialgebläse aus Metall für Hochdruckanwendungen, 6-Polig, Baugröße 4**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 6.800 m3/h
Drehzahl : 970 1/min
Laufradtyp : radial
Drehzahlsteuerbar : +
Reversierbarkeit : -
Spannungsart : Drehstrom
Bemessungsspannung : 400 V
Netzfrequenz : 50 Hz
Nennleistung : 2.200 W
INenn : 5,4 A
Schutzart : IP 55
Wärmeklasse : F
Polumschaltbar : -
Einbauort : Rohranschluss
Einbaulage : horizontal
Material : Stahlblech, verzinkt
Material Gehäuse : Stahl, beschichtet
Farbe : grau
Gewicht : 126 kg
Gewicht mit Verpackung : 149 kg
Baugröße : 400
Breite : 658 mm
Höhe : 806 mm
Tiefe : 738 mm
Breite mit Verpackung : 800 mm
Höhe mit Verpackung : 1.200 mm
Tiefe mit Verpackung : 950 mm
EX-Bezeichnung nach ATEX-Richtlinie : Ex II 2 G
EX-Bezeichnung nach Norm : Ex db IIB+H2 T4 Gb X / Ex h
IIB+H2 T4 Gb X
Ta-Umgebungstemperatur : -20  C < Ta < +60  C
Betriebsart : S1
PTC DIN 44082 : M 100
Temperaturklasse : T4
Verpackungseinheit : 1 Stück
Sortiment : G
GTIN (EAN) : 4012799734154
Hersteller: MAICO
GRM HD 40/6 Ex Radialgebläse
Artikelnummer: 0073.0415
Menge: 1,000 Stck

**10.1271 GRM HD 4 Radialgebläse Radialgebläse aus Metall für Hochdruckanwendungen, 8-Polig, Baugröße 4**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 5.000 m3/h
Drehzahl : 720 1/min
Laufradtyp : radial
Drehzahlsteuerbar : +
Reversierbarkeit : -
Spannungsart : Drehstrom
Bemessungsspannung : 400 V
Netzfrequenz : 50 Hz
Nennleistung : 1.100 W
INenn : 3 A
Schutzart : IP 55
Wärmeklasse : F
Polumschaltbar : -
Einbauort : Rohranschluss
Einbaulage : horizontal
Material : Stahlblech, verzinkt
Material Gehäuse : Stahl, beschichtet
Farbe : grau
Gewicht : 123 kg
Gewicht mit Verpackung : 146 kg
Baugröße : 400
Breite : 658 mm
Höhe : 806 mm
Tiefe : 738 mm
Breite mit Verpackung : 800 mm
Höhe mit Verpackung : 1.200 mm
Tiefe mit Verpackung : 950 mm
EX-Bezeichnung nach ATEX-Richtlinie : Ex II 2 G
EX-Bezeichnung nach Norm : Ex db IIB+H2 T4 Gb X / Ex h
IIB+H2 T4 Gb X
Ta-Umgebungstemperatur : -20  C < Ta < +60  C
Betriebsart : S1
PTC DIN 44082 : M 100
Temperaturklasse : T4
Verpackungseinheit : 1 Stück
Sortiment : G
GTIN (EAN) : 4012799734161
Hersteller: MAICO
GRM HD 40/8 Ex Radialgebläse
Artikelnummer: 0073.0416
Menge: 1,000 Stck

**10.1272 GRM HD 4 Radialgebläse Radialgebläse aus Metall für Hochdruckanwendungen, 4-Polig, Baugröße 4**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 18.412 m3/h
Drehzahl : 1.460 1/min
Laufradtyp : radial
Drehzahlsteuerbar : +
Reversierbarkeit : -
Spannungsart : Drehstrom
Bemessungsspannung : 400 V
Netzfrequenz : 50 Hz
Nennleistung : 9.000 W
INenn : 17,5 A
Schutzart : IP 55
Wärmeklasse : F
Polumschaltbar : -
Einbauort : Rohranschluss
Einbaulage : horizontal
Material : Stahlblech, verzinkt
Material Gehäuse : Stahl, beschichtet
Farbe : grau
Gewicht : 146 kg
Gewicht mit Verpackung : 169 kg
Baugröße : 450
Breite : 740 mm
Höhe : 897 mm
Tiefe : 743 mm
Breite mit Verpackung : 800 mm
Höhe mit Verpackung : 1.200 mm
Tiefe mit Verpackung : 1.050 mm
EX-Bezeichnung nach ATEX-Richtlinie : Ex II 2 G
EX-Bezeichnung nach Norm : Ex db IIB+H2 T4 Gb X / Ex h
IIB+H2 T4 Gb X
Ta-Umgebungstemperatur : -20  C < Ta < +60  C
Betriebsart : S1
PTC DIN 44082 : M 100
Temperaturklasse : T4
Verpackungseinheit : 1 Stück
Sortiment : G
GTIN (EAN) : 4012799734178
Hersteller: MAICO
GRM HD 45/4 Ex Radialgebläse
Artikelnummer: 0073.0417
Menge: 1,000 Stck

**10.1273 GRM HD 4 Radialgebläse Radialgebläse aus Metall für Hochdruckanwendungen, 6-Polig, Baugröße 4**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 7.150 m3/h
Drehzahl : 970 1/min
Laufradtyp : radial
Drehzahlsteuerbar : +
Reversierbarkeit : -
Spannungsart : Drehstrom
Bemessungsspannung : 400 V
Netzfrequenz : 50 Hz
Nennleistung : 4.000 W
INenn : 8,64 A
Schutzart : IP 55
Wärmeklasse : F
Polumschaltbar : -
Einbauort : Rohranschluss
Einbaulage : horizontal
Material : Stahlblech, verzinkt
Material Gehäuse : Stahl, beschichtet
Farbe : grau
Gewicht : 146 kg
Gewicht mit Verpackung : 169 kg
Baugröße : 450
Breite : 740 mm
Höhe : 897 mm
Tiefe : 743 mm
Breite mit Verpackung : 800 mm
Höhe mit Verpackung : 1.200 mm
Tiefe mit Verpackung : 1.050 mm
EX-Bezeichnung nach ATEX-Richtlinie : Ex II 2 G
EX-Bezeichnung nach Norm : Ex db IIB+H2 T4 Gb X / Ex h
IIB+H2 T4 Gb X
Ta-Umgebungstemperatur : -20  C < Ta < +60  C
Betriebsart : S1
PTC DIN 44082 : M 100
Temperaturklasse : T4
Verpackungseinheit : 1 Stück
Sortiment : G
GTIN (EAN) : 4012799734185
Hersteller: MAICO
GRM HD 45/6 Ex Radialgebläse
Artikelnummer: 0073.0418
Menge: 1,000 Stck

**10.1274 GRM HD 4 Radialgebläse Radialgebläse aus Metall für Hochdruckanwendungen, 8-Polig, Baugröße 4**
Merkmale :
Radialgebläse aus Stahlblech mit Epoxidbeschichtung für
Anwendungen in explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und 2.
Zündschutzarten: "d" - druckfeste Kapselung und "c" -
konstruktive Sicherheit.
Druckstarker Ventilator für industrielle Anwendungen.
Zur einfachen und direkten Montage an einem Rohrsystem.
Der Motor befindet sich außerhalb des Luftstroms.
Standardausrichtung für Gehäuse LG 270 .
Der Motorsockel aus epoxidbeschichtetem Stahlblech, zur
Befestigung des Ventilators, ist im Lieferumfang
enthalten.
Radiallaufräder mit vorwärtsgekrümmten Schaufeln aus
verzinktem Stahlblech.
Motor :
Dreiphasen Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Anschluss im Klemmenkasten am Motor.
Kabelverschraubung in Ex d-Ausführung im Lieferumfang
enthalten.
Technische Daten
Fördervolumen : 5.350 m3/h
Drehzahl : 720 1/min
Laufradtyp : radial
Drehzahlsteuerbar : +
Reversierbarkeit : -
Spannungsart : Drehstrom
Bemessungsspannung : 400 V
Netzfrequenz : 50 Hz
Nennleistung : 2.200 W
INenn : 5,2 A
Schutzart : IP 55
Wärmeklasse : F
Polumschaltbar : -
Einbauort : Rohranschluss
Einbaulage : horizontal
Material : Stahlblech, verzinkt
Material Gehäuse : Stahl, beschichtet
Farbe : grau
Gewicht : 146 kg
Gewicht mit Verpackung : 169 kg
Baugröße : 450
Breite : 740 mm
Höhe : 897 mm
Tiefe : 743 mm
Breite mit Verpackung : 800 mm
Höhe mit Verpackung : 1.200 mm
Tiefe mit Verpackung : 1.050 mm
EX-Bezeichnung nach ATEX-Richtlinie : Ex II 2 G
EX-Bezeichnung nach Norm : Ex db IIB+H2 T4 Gb X / Ex h
IIB+H2 T4 Gb X
Ta-Umgebungstemperatur : -20  C < Ta < +60  C
Betriebsart : S1
PTC DIN 44082 : M 100
Temperaturklasse : T4
Verpackungseinheit : 1 Stück
Sortiment : G
GTIN (EAN) : 4012799734192
Hersteller: MAICO
GRM HD 45/8 Ex Radialgebläse
Artikelnummer: 0073.0419
Menge: 1,000 Stck

**10.1275 DZD 25/4 Axial-Dachventilator Axial-Dachventilator, horizontal ausblasend, DN250, Drehstrom, explosi**
Produktausführung :
Für Einsatztemperaturen von -40  C < Ta < +60  C.
Besondere Eigenschaften:
Axial-Dachventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 800 m3/h
Drehzahl : 1.475 1/min
Laufradtyp : axial
Luftrichtung : Be- und Entlüftung
Drehzahlsteuerbar : +
Reversierbarkeit : +
Spannungsart : Drehstrom
Bemessungsspannung : 400 V
Netzfrequenz : 50 Hz
Nennleistung : 38 W
cos : 0,28
INenn : 0,19 A
Imax bei UNenn : 0,19 A
Schutzart : IP 64
Wärmeklasse : F
Einbauort : Dach
Einbaulage : senkrecht
Material : Stahlblech, verzinkt
Material Gehäuse : Stahlblech, verzinkt
Farbe : verzinkt
Gewicht : 14,25 kg
Gewicht mit Verpackung : 16,67 kg
Nennweite : 250 mm
Breite : 570 mm
Höhe : 325 mm
Tiefe : 570 mm
Breite mit Verpackung : 610 mm
Höhe mit Verpackung : 360 mm
Tiefe mit Verpackung : 610 mm
EX-Bezeichnung nach ATEX-Richtlinie : Ex II 2 G
EX-Bezeichnung nach Norm : Ex eb IIB + H2 T3 Gb / Ex h
IIB + H2 T3 Gb
Ta-Umgebungstemperatur : -40  C < Ta < +60  C
IA/IN : 3,7
Zeit tA : 450 sek
Betriebsart : S1
PTC DIN 44082 : M 100
EG-Baumusterprüfbescheinigung : TÜV-A 19 ATEX0104 X,
IECEx EPS 19.0020X
Temperaturklasse : T3
Wärmeklasse von Isolierstoffen Th. Cl. : 155 (F)
Verpackungseinheit : 1 Stück
Sortiment : G
GTIN (EAN) : 4012799877967
Hersteller: MAICO
DZD 25/4 B Ex e Axial-Dachventilator
Artikelnummer: 0087.0796
Menge: 1,000 Stck

**10.1276 DZD 25/2 Axial-Dachventilator Axial-Dachventilator, horizontal ausblasend, DN250, Drehstrom, explosi**
Produktausführung :
Für Einsatztemperaturen von -40  C < Ta < +40  C.
Besondere Eigenschaften:
Axial-Dachventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 1.600 m3/h
Drehzahl : 2.870 1/min
Laufradtyp : axial
Luftrichtung : Be- und Entlüftung
Drehzahlsteuerbar : +
Reversierbarkeit : +
Spannungsart : Drehstrom
Bemessungsspannung : 400 V
Netzfrequenz : 50 Hz
Nennleistung : 140 W
cos : 0,69
INenn : 0,29 A
Imax bei UNenn : 0,39 A
Schutzart : IP 64
Wärmeklasse : F
Einbauort : Dach
Einbaulage : senkrecht
Material : Stahlblech, verzinkt
Material Gehäuse : Stahlblech, verzinkt
Farbe : verzinkt
Gewicht : 14,57 kg
Gewicht mit Verpackung : 16,99 kg
Nennweite : 250 mm
Breite : 570 mm
Höhe : 325 mm
Tiefe : 570 mm
Breite mit Verpackung : 610 mm
Höhe mit Verpackung : 360 mm
Tiefe mit Verpackung : 610 mm
EX-Bezeichnung nach ATEX-Richtlinie : Ex II 2 G
EX-Bezeichnung nach Norm : Ex eb IIB + H2 T4 Gb / Ex h
IIB + H2 T4 Gb
Ta-Umgebungstemperatur : -40  C < Ta < +40  C
IA/IN : 5,9
Zeit tA : 69 sek
Betriebsart : S1
PTC DIN 44082 : M 100
EG-Baumusterprüfbescheinigung : TÜV-A 19 ATEX0104 X,
IECEx EPS 19.0020X
Temperaturklasse : T4
Wärmeklasse von Isolierstoffen Th. Cl. : 155 (F)
Verpackungseinheit : 1 Stück
Sortiment : G
GTIN (EAN) : 4012799877974
Hersteller: MAICO
DZD 25/2 B Ex e Axial-Dachventilator
Artikelnummer: 0087.0797
Menge: 1,000 Stck

**10.1277 DZD 30/6 Axial-Dachventilator Axial-Dachventilator, horizontal ausblasend, DN300, Drehstrom, explosi**
Produktausführung :
Für Einsatztemperaturen von -40  C < Ta < +40  C.
Besondere Eigenschaften:
Axial-Dachventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 940 m3/h
Drehzahl : 985 1/min
Laufradtyp : axial
Luftrichtung : Be- und Entlüftung
Drehzahlsteuerbar : +
Reversierbarkeit : +
Spannungsart : Drehstrom
Bemessungsspannung : 400 V
Netzfrequenz : 50 Hz
Nennleistung : 25 W
cos : 0,27
INenn : 0,12 A
Imax bei UNenn : 0,12 A
Schutzart : IP 64
Wärmeklasse : F
Einbauort : Dach
Einbaulage : senkrecht
Material : Stahlblech, verzinkt
Material Gehäuse : Stahlblech, verzinkt
Farbe : verzinkt
Gewicht : 19,73 kg
Gewicht mit Verpackung : 23,96 kg
Nennweite : 300 mm
Breite : 660 mm
Höhe : 375 mm
Tiefe : 660 mm
Breite mit Verpackung : 725 mm
Höhe mit Verpackung : 430 mm
Tiefe mit Verpackung : 725 mm
EX-Bezeichnung nach ATEX-Richtlinie : Ex II 2 G
EX-Bezeichnung nach Norm : Ex eb IIB + H2 T4 Gb / Ex h
IIB + H2 T4 Gb
Ta-Umgebungstemperatur : -40  C < Ta < +40  C
IA/IN : 3,4
Zeit tA : 1390 sek
Betriebsart : S1
PTC DIN 44082 : M 80
EG-Baumusterprüfbescheinigung : TÜV-A 19 ATEX0104 X,
IECEx EPS 19.0020X
Temperaturklasse : T4
Wärmeklasse von Isolierstoffen Th. Cl. : 155 (F)
Verpackungseinheit : 1 Stück
Sortiment : G
GTIN (EAN) : 4012799877981
Hersteller: MAICO
DZD 30/6 B Ex e Axial-Dachventilator
Artikelnummer: 0087.0798
Menge: 1,000 Stck

**10.1278 DZD 30/4 Axial-Dachventilator Axial-Dachventilator, horizontal ausblasend, DN300, Drehstrom, explosi**
Produktausführung :
Für Einsatztemperaturen von -40  C < Ta < +60  C.
Besondere Eigenschaften:
Axial-Dachventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 1.390 m3/h
Drehzahl : 1.475 1/min
Laufradtyp : axial
Luftrichtung : Be- und Entlüftung
Drehzahlsteuerbar : +
Reversierbarkeit : +
Spannungsart : Drehstrom
Bemessungsspannung : 400 V
Netzfrequenz : 50 Hz
Nennleistung : 95 W
cos : 0,28
INenn : 0,48 A
Imax bei UNenn : 0,48 A
Schutzart : IP 64
Wärmeklasse : F
Einbauort : Dach
Einbaulage : senkrecht
Material : Stahlblech, verzinkt
Material Gehäuse : Stahlblech, verzinkt
Farbe : verzinkt
Gewicht : 17,49 kg
Gewicht mit Verpackung : 21,72 kg
Nennweite : 300 mm
Breite : 660 mm
Höhe : 375 mm
Tiefe : 660 mm
Breite mit Verpackung : 725 mm
Höhe mit Verpackung : 430 mm
Tiefe mit Verpackung : 725 mm
EX-Bezeichnung nach ATEX-Richtlinie : Ex II 2 G
EX-Bezeichnung nach Norm : Ex eb IIB + H2 T3 Gb / Ex h
IIB + H2 T3 Gb
Ta-Umgebungstemperatur : -40  C < Ta < +60  C
IA/IN : 3,4
Zeit tA : 170 sek
Betriebsart : S1
PTC DIN 44082 : M 130
EG-Baumusterprüfbescheinigung : TÜV-A 19 ATEX0104 X,
IECEx EPS 19.0020X
Temperaturklasse : T3
Wärmeklasse von Isolierstoffen Th. Cl. : 155 (F)
Verpackungseinheit : 1 Stück
Sortiment : G
GTIN (EAN) : 4012799877998
Hersteller: MAICO
DZD 30/4 B Ex e Axial-Dachventilator
Artikelnummer: 0087.0799
Menge: 1,000 Stck

**10.1279 DZD 30/2 Axial-Dachventilator Axial-Dachventilator, horizontal ausblasend, DN300, Drehstrom, explosi**
Produktausführung :
Für Einsatztemperaturen von -40  C < Ta < +60  C.
Besondere Eigenschaften:
Axial-Dachventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 2.690 m3/h
Drehzahl : 2.880 1/min
Laufradtyp : axial
Luftrichtung : Be- und Entlüftung
Drehzahlsteuerbar : +
Reversierbarkeit : +
Spannungsart : Drehstrom
Bemessungsspannung : 400 V
Netzfrequenz : 50 Hz
Nennleistung : 300 W
cos : 0,78
INenn : 0,53 A
Imax bei UNenn : 0,87 A
Schutzart : IP 64
Wärmeklasse : F
Einbauort : Dach
Einbaulage : senkrecht
Material : Stahlblech, verzinkt
Material Gehäuse : Stahlblech, verzinkt
Farbe : verzinkt
Gewicht : 20,43 kg
Gewicht mit Verpackung : 24,66 kg
Nennweite : 300 mm
Breite : 660 mm
Höhe : 375 mm
Tiefe : 660 mm
Breite mit Verpackung : 725 mm
Höhe mit Verpackung : 430 mm
Tiefe mit Verpackung : 725 mm
EX-Bezeichnung nach ATEX-Richtlinie : Ex II 2 G
EX-Bezeichnung nach Norm : Ex eb IIB + H2 T3 Gb / Ex h
IIB + H2 T3 Gb
Ta-Umgebungstemperatur : -40  C < Ta < +60  C
IA/IN : 7,4
Zeit tA : 85 sek
Betriebsart : S1
PTC DIN 44082 : M 100
EG-Baumusterprüfbescheinigung : TÜV-A 19 ATEX0104 X,
IECEx EPS 19.0020X
Temperaturklasse : T3
Wärmeklasse von Isolierstoffen Th. Cl. : 155 (F)
Verpackungseinheit : 1 Stück
Sortiment : G
GTIN (EAN) : 4012799878001
Hersteller: MAICO
DZD 30/2 B Ex e Axial-Dachventilator
Artikelnummer: 0087.0800
Menge: 1,000 Stck

**10.1280 DZD 35/6 Axial-Dachventilator Axial-Dachventilator, horizontal ausblasend, DN355, Drehstrom, explosi**
Produktausführung :
Für Einsatztemperaturen von -40  C < Ta < +40  C.
Besondere Eigenschaften:
Axial-Dachventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 1.370 m3/h
Drehzahl : 965 1/min
Laufradtyp : axial
Luftrichtung : Be- und Entlüftung
Drehzahlsteuerbar : +
Reversierbarkeit : +
Spannungsart : Drehstrom
Bemessungsspannung : 400 V
Netzfrequenz : 50 Hz
Nennleistung : 40 W
cos : 0,42
INenn : 0,13 A
Imax bei UNenn : 0,13 A
Schutzart : IP 64
Wärmeklasse : F
Einbauort : Dach
Einbaulage : senkrecht
Material : Stahlblech, verzinkt
Material Gehäuse : Stahlblech, verzinkt
Farbe : verzinkt
Gewicht : 22,65 kg
Gewicht mit Verpackung : 27,32 kg
Nennweite : 355 mm
Breite : 720 mm
Höhe : 380 mm
Tiefe : 720 mm
Breite mit Verpackung : 790 mm
Höhe mit Verpackung : 435 mm
Tiefe mit Verpackung : 790 mm
EX-Bezeichnung nach ATEX-Richtlinie : Ex II 2 G
EX-Bezeichnung nach Norm : Ex eb IIB + H2 T4 Gb / Ex h
IIB + H2 T4 Gb
Ta-Umgebungstemperatur : -40  C < Ta < +40  C
IA/IN : 3,2
Zeit tA : 1390 sek
Betriebsart : S1
PTC DIN 44082 : M 80
EG-Baumusterprüfbescheinigung : TÜV-A 19 ATEX0104 X,
IECEx EPS 19.0020X
Temperaturklasse : T4
Wärmeklasse von Isolierstoffen Th. Cl. : 155 (F)
Verpackungseinheit : 1 Stück
Sortiment : G
GTIN (EAN) : 4012799878018
Hersteller: MAICO
DZD 35/6 B Ex e Axial-Dachventilator
Artikelnummer: 0087.0801
Menge: 1,000 Stck

**10.1281 DZD 35/4 Axial-Dachventilator Axial-Dachventilator, horizontal ausblasend, DN355, Drehstrom, explosi**
Produktausführung :
Für Einsatztemperaturen von -40  C < Ta < +60  C.
Besondere Eigenschaften:
Axial-Dachventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 2.060 m3/h
Drehzahl : 1.450 1/min
Laufradtyp : axial
Luftrichtung : Be- und Entlüftung
Drehzahlsteuerbar : +
Reversierbarkeit : +
Spannungsart : Drehstrom
Bemessungsspannung : 400 V
Netzfrequenz : 50 Hz
Nennleistung : 130 W
cos : 0,38
INenn : 0,49 A
Imax bei UNenn : 0,49 A
Schutzart : IP 64
Wärmeklasse : F
Einbauort : Dach
Einbaulage : senkrecht
Material : Stahlblech, verzinkt
Material Gehäuse : Stahlblech, verzinkt
Farbe : verzinkt
Gewicht : 20,65 kg
Gewicht mit Verpackung : 25,32 kg
Nennweite : 355 mm
Breite : 720 mm
Höhe : 380 mm
Tiefe : 720 mm
Breite mit Verpackung : 790 mm
Höhe mit Verpackung : 435 mm
Tiefe mit Verpackung : 790 mm
EX-Bezeichnung nach ATEX-Richtlinie : Ex II 2 G
EX-Bezeichnung nach Norm : Ex eb IIB + H2 T3 Gb / Ex h
IIB + H2 T3 Gb
Ta-Umgebungstemperatur : -40  C < Ta < +60  C
IA/IN : 3,4
Zeit tA : 170 sek
Betriebsart : S1
PTC DIN 44082 : M 130
EG-Baumusterprüfbescheinigung : TÜV-A 19 ATEX0104 X,
IECEx EPS 19.0020X
Temperaturklasse : T3
Wärmeklasse von Isolierstoffen Th. Cl. : 155 (F)
Verpackungseinheit : 1 Stück
Sortiment : G
GTIN (EAN) : 4012799878025
Hersteller: MAICO
DZD 35/4 B Ex e Axial-Dachventilator
Artikelnummer: 0087.0802
Menge: 1,000 Stck

**10.1282 DZD 35/2 Axial-Dachventilator Axial-Dachventilator, horizontal ausblasend, DN355, Drehstrom, explosi**
Produktausführung :
Für Einsatztemperaturen von -40  C < Ta < +60  C.
Besondere Eigenschaften:
Axial-Dachventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 4.280 m3/h
Drehzahl : 2.880 1/min
Laufradtyp : axial
Luftrichtung : Be- und Entlüftung
Drehzahlsteuerbar : -
Reversierbarkeit : +
Spannungsart : Drehstrom
Bemessungsspannung : 400 V
Netzfrequenz : 50 Hz
Nennleistung : 620 W
cos : 0,67
INenn : 1,3 A
Imax bei UNenn : 1,91 A
Schutzart : IP 64
Wärmeklasse : F
Einbauort : Dach
Einbaulage : senkrecht
Material : Stahlblech, verzinkt
Material Gehäuse : Stahlblech, verzinkt
Farbe : verzinkt
Gewicht : 24,13 kg
Gewicht mit Verpackung : 28,8 kg
Nennweite : 355 mm
Breite : 720 mm
Höhe : 380 mm
Tiefe : 720 mm
Breite mit Verpackung : 790 mm
Höhe mit Verpackung : 435 mm
Tiefe mit Verpackung : 790 mm
EX-Bezeichnung nach ATEX-Richtlinie : Ex II 2 G
EX-Bezeichnung nach Norm : Ex eb IIB + H2 T3 Gb / Ex h
IIB + H2 T3 Gb
Ta-Umgebungstemperatur : -40  C < Ta < +60  C
IA/IN : 6,9
Zeit tA : 35 sek
Betriebsart : S1
PTC DIN 44082 : M 100
EG-Baumusterprüfbescheinigung : TÜV-A 19 ATEX0104 X,
IECEx EPS 19.0020X
Temperaturklasse : T3
Wärmeklasse von Isolierstoffen Th. Cl. : 155 (F)
Verpackungseinheit : 1 Stück
Sortiment : G
GTIN (EAN) : 4012799878032
Hersteller: MAICO
DZD 35/2 B Ex e Axial-Dachventilator
Artikelnummer: 0087.0803
Menge: 1,000 Stck

**10.1283 DZD 40/6 Axial-Dachventilator Axial-Dachventilator, horizontal ausblasend, DN400, Drehstrom, explosi**
Produktausführung :
Für Einsatztemperaturen von -40  C < Ta < +40  C.
Besondere Eigenschaften:
Axial-Dachventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 2.130 m3/h
Drehzahl : 980 1/min
Laufradtyp : axial
Luftrichtung : Be- und Entlüftung
Drehzahlsteuerbar : +
Reversierbarkeit : +
Spannungsart : Drehstrom
Bemessungsspannung : 400 V
Netzfrequenz : 50 Hz
Nennleistung : 100 W
cos : 0,27
INenn : 0,55 A
Imax bei UNenn : 0,53 A
Schutzart : IP 64
Wärmeklasse : F
Einbauort : Dach
Einbaulage : senkrecht
Material : Stahlblech, verzinkt
Material Gehäuse : Stahlblech, verzinkt
Farbe : verzinkt
Gewicht : 26,63 kg
Gewicht mit Verpackung : 32 kg
Nennweite : 400 mm
Breite : 830 mm
Höhe : 415 mm
Tiefe : 830 mm
Breite mit Verpackung : 865 mm
Höhe mit Verpackung : 460 mm
Tiefe mit Verpackung : 865 mm
EX-Bezeichnung nach ATEX-Richtlinie : Ex II 2 G
EX-Bezeichnung nach Norm : Ex eb IIB + H2 T4 Gb / Ex h
IIB + H2 T4 Gb
Ta-Umgebungstemperatur : -40  C < Ta < +40  C
IA/IN : 3,2
Zeit tA : 240 sek
Betriebsart : S1
PTC DIN 44082 : M 100
EG-Baumusterprüfbescheinigung : TÜV-A 19 ATEX0104 X,
IECEx EPS 19.0020X
Temperaturklasse : T4
Wärmeklasse von Isolierstoffen Th. Cl. : 155 (F)
Verpackungseinheit : 1 Stück
Sortiment : G
GTIN (EAN) : 4012799878049
Hersteller: MAICO
DZD 40/6 B Ex e Axial-Dachventilator
Artikelnummer: 0087.0804
Menge: 1,000 Stck

**10.1284 DZD 40/4 Axial-Dachventilator Axial-Dachventilator, horizontal ausblasend, DN400, Drehstrom, explosi**
Produktausführung :
Für Einsatztemperaturen von -40  C < Ta < +40  C.
Besondere Eigenschaften:
Axial-Dachventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 3.200 m3/h
Drehzahl : 1.465 1/min
Laufradtyp : axial
Luftrichtung : Be- und Entlüftung
Drehzahlsteuerbar : +
Reversierbarkeit : +
Spannungsart : Drehstrom
Bemessungsspannung : 400 V
Netzfrequenz : 50 Hz
Nennleistung : 170 W
cos : 0,45
INenn : 0,55 A
Imax bei UNenn : 0,7 A
Schutzart : IP 64
Wärmeklasse : F
Einbauort : Dach
Einbaulage : senkrecht
Material : Stahlblech, verzinkt
Material Gehäuse : Stahlblech, verzinkt
Farbe : verzinkt
Gewicht : 26,63 kg
Gewicht mit Verpackung : 32 kg
Nennweite : 400 mm
Breite : 830 mm
Höhe : 415 mm
Tiefe : 830 mm
Breite mit Verpackung : 865 mm
Höhe mit Verpackung : 460 mm
Tiefe mit Verpackung : 865 mm
EX-Bezeichnung nach ATEX-Richtlinie : Ex II 2 G
EX-Bezeichnung nach Norm : Ex eb IIB + H2 T4 Gb / Ex h
IIB + H2 T4 Gb
Ta-Umgebungstemperatur : -40  C < Ta < +40  C
IA/IN : 5,7
Zeit tA : 110 sek
Betriebsart : S1
PTC DIN 44082 : M 100
EG-Baumusterprüfbescheinigung : TÜV-A 19 ATEX0104 X,
IECEx EPS 19.0020X
Temperaturklasse : T4
Wärmeklasse von Isolierstoffen Th. Cl. : 155 (F)
Verpackungseinheit : 1 Stück
Sortiment : G
GTIN (EAN) : 4012799878056
Hersteller: MAICO
DZD 40/4 B Ex e Axial-Dachventilator
Artikelnummer: 0087.0805
Menge: 1,000 Stck

**10.1285 DZD 50/6 Axial-Dachventilator Axial-Dachventilator, horizontal ausblasend, DN500, Drehstrom, explosi**
Produktausführung :
Für Einsatztemperaturen von -40  C < Ta < +40  C.
Besondere Eigenschaften:
Axial-Dachventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 3.870 m3/h
Drehzahl : 950 1/min
Laufradtyp : axial
Luftrichtung : Be- und Entlüftung
Drehzahlsteuerbar : +
Reversierbarkeit : +
Spannungsart : Drehstrom
Bemessungsspannung : 400 V
Netzfrequenz : 50 Hz
Nennleistung : 180 W
cos : 0,45
INenn : 0,58 A
Imax bei UNenn : 0,65 A
Schutzart : IP 64
Wärmeklasse : F
Einbauort : Dach
Einbaulage : senkrecht
Material : Stahlblech, verzinkt
Material Gehäuse : Stahlblech, verzinkt
Farbe : verzinkt
Gewicht : 33 kg
Gewicht mit Verpackung : 40 kg
Nennweite : 500 mm
Breite : 940 mm
Höhe : 420 mm
Tiefe : 940 mm
Breite mit Verpackung : 941 mm
Höhe mit Verpackung : 510 mm
Tiefe mit Verpackung : 941 mm
EX-Bezeichnung nach ATEX-Richtlinie : Ex II 2 G
EX-Bezeichnung nach Norm : Ex eb IIB + H2 T4 Gb / Ex h
IIB + H2 T4 Gb
Ta-Umgebungstemperatur : -40  C < Ta < +40  C
IA/IN : 3
Zeit tA : 240 sek
Betriebsart : S1
PTC DIN 44082 : M 100
EG-Baumusterprüfbescheinigung : TÜV-A 19 ATEX0104 X,
IECEx EPS 19.0020X
Temperaturklasse : T4
Wärmeklasse von Isolierstoffen Th. Cl. : 155 (F)
Verpackungseinheit : 1 Stück
Sortiment : G
GTIN (EAN) : 4012799878063
Hersteller: MAICO
DZD 50/6 B Ex e Axial-Dachventilator
Artikelnummer: 0087.0806
Menge: 1,000 Stck

**10.1286 DZD 50/4 Axial-Dachventilator Axial-Dachventilator, horizontal ausblasend, DN500, Drehstrom, explosi**
Produktausführung :
Für Einsatztemperaturen von -40  C < Ta < +60  C.
Besondere Eigenschaften:
Axial-Dachventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 5.830 m3/h
Drehzahl : 1.425 1/min
Laufradtyp : axial
Luftrichtung : Be- und Entlüftung
Drehzahlsteuerbar : +
Reversierbarkeit : +
Spannungsart : Drehstrom
Bemessungsspannung : 400 V
Netzfrequenz : 50 Hz
Nennleistung : 485 W
cos : 0,76
INenn : 0,92 A
Imax bei UNenn : 1,7 A
Schutzart : IP 64
Wärmeklasse : F
Einbauort : Dach
Einbaulage : senkrecht
Material : Stahlblech, verzinkt
Material Gehäuse : Stahlblech, verzinkt
Farbe : verzinkt
Gewicht : 39 kg
Gewicht mit Verpackung : 46 kg
Nennweite : 500 mm
Breite : 940 mm
Höhe : 420 mm
Tiefe : 940 mm
Breite mit Verpackung : 941 mm
Höhe mit Verpackung : 510 mm
Tiefe mit Verpackung : 941 mm
EX-Bezeichnung nach ATEX-Richtlinie : Ex II 2 G
EX-Bezeichnung nach Norm : Ex eb IIB + H2 T3 Gb / Ex h
IIB + H2 T3 Gb
Ta-Umgebungstemperatur : -40  C < Ta < +60  C
IA/IN : 4,1
Zeit tA : 240 sek
Betriebsart : S1
PTC DIN 44082 : M 130
EG-Baumusterprüfbescheinigung : TÜV-A 19 ATEX0104 X,
IECEx EPS 19.0020X
Temperaturklasse : T3
Wärmeklasse von Isolierstoffen Th. Cl. : 155 (F)
Verpackungseinheit : 1 Stück
Sortiment : G
GTIN (EAN) : 4012799878070
Hersteller: MAICO
DZD 50/4 B Ex e Axial-Dachventilator
Artikelnummer: 0087.0807
Menge: 1,000 Stck

**10.1287 DZD 60/6 Axial-Dachventilator Axial-Dachventilator, horizontal ausblasend, DN600, Drehstrom, explosi**
Produktausführung :
Für Einsatztemperaturen von -40  C < Ta < +60  C.
Besondere Eigenschaften:
Axial-Dachventilator, explosionsgeschützt, Medium Gas.
Explosionsschutz und Zulassungen nach ATEX und IECEx.
Ex II 2 G Ex eb IIB + H2 T3/T4 Gb X / Ex II 2 G Ex h
IIB + H2 T3/T4 Gb X.
Einsatztemperaturen abhängig von Temperaturklasse: T3
-20  C < Ta < +60  C, T4 -20  C < Ta < +40  C.
Für alle Gase und Dämpfe der Ex-Gruppe IIA und IIB und
zusätzlich für Wasserstoff qualifiziert.
MAICO Ex-Ventilatoren erfüllen die
Sicherheitsanforderungen der Europäischen Richtlinie RL
2014/34/EU für Geräte und Schutzsysteme in
explosionsgefährdeten Bereichen.
Für Zone 1 und 2.
Zündschutzarten: "e" - erhöhte Sicherheit und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 6.510 m3/h
Drehzahl : 950 1/min
Laufradtyp : axial
Luftrichtung : Be- und Entlüftung
Drehzahlsteuerbar : +
Reversierbarkeit : +
Spannungsart : Drehstrom
Bemessungsspannung : 400 V
Netzfrequenz : 50 Hz
Nennleistung : 365 W
cos : 0,71
INenn : 0,74 A
Imax bei UNenn : 1,08 A
Schutzart : IP 64
Wärmeklasse : F
Einbauort : Dach
Einbaulage : senkrecht
Material : Stahlblech, verzinkt
Material Gehäuse : Stahlblech, verzinkt
Farbe : verzinkt
Gewicht : 45,5 kg
Gewicht mit Verpackung : 53 kg
Nennweite : 600 mm
Breite : 1.100 mm
Höhe : 460 mm
Tiefe : 1.100 mm
Breite mit Verpackung : 1.101 mm
Höhe mit Verpackung : 500 mm
Tiefe mit Verpackung : 1.101 mm
EX-Bezeichnung nach ATEX-Richtlinie : Ex II 2 G
EX-Bezeichnung nach Norm : Ex eb IIB + H2 T3 Gb / Ex h
IIB + H2 T3 Gb
Ta-Umgebungstemperatur : -40  C < Ta < +60  C
IA/IN : 4
Zeit tA : 290 sek
Betriebsart : S1
PTC DIN 44082 : M 130
EG-Baumusterprüfbescheinigung : TÜV-A 19 ATEX0104 X,
IECEx EPS 19.0020X
Temperaturklasse : T3
Wärmeklasse von Isolierstoffen Th. Cl. : 155 (F)
Verpackungseinheit : 1 Stück
Sortiment : G
GTIN (EAN) : 4012799878087
Hersteller: MAICO
DZD 60/6 B Ex e Axial-Dachventilator
Artikelnummer: 0087.0808
Menge: 1,000 Stck

**10.1288 ERD H 35 Radial-Dachventilator Radial-Dachventilator, horizontal ausblasend, Nennleistung 0,25 kW, We**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Wechselstrommotor :
Einphasen Wechselstrommotor.
Schutzart IP 55.
IE3 Motor.
Betriebsart S1 (Dauerbetrieb).
Temperaturklasse T4.
Die Temperatur im Ventilatormotor wird durch Kaltleiter
überwacht. Die Kaltleiter müssen an ein Auslösesystem
(Sicherheitseinrichtung gemäß Richtlinie RL 2014/34/EU)
angeschlossen werden, das den Ventilator bei zu hohen
Temperaturen dauerhaft vom Netz trennt.
Elektrischer Anschluss :
Angeschlossen im Klemmenkasten am Motor.
Kabelverschraubung in Ex d-Ausführung im Lieferumfang
enthalten.
Technische Daten
Fördervolumen : 3.643 m3/h
Drehzahl : 1.460 1/min
Laufradtyp : radial
Drehzahlsteuerbar : -
Reversierbarkeit : -
Spannungsart : Wechselstrom
Bemessungsspannung : 230 V
Netzfrequenz : 50 Hz
Nennleistung : 250 W
INenn : 1,75 A
Schutzart : IP 55
Wärmeklasse : F
Polumschaltbar : -
Einbauort : Dach
Einbaulage : senkrecht
Material : Stahlblech, verzinkt
Material Gehäuse : Stahlblech, verzinkt
Farbe : grau
Gewicht : 30 kg
Gewicht mit Verpackung : 35 kg
Baugröße : 350
Breite : 755 mm
Höhe : 630 mm
Tiefe : 755 mm
Breite mit Verpackung : 810 mm
Höhe mit Verpackung : 645 mm
Tiefe mit Verpackung : 810 mm
EX-Bezeichnung nach ATEX-Richtlinie : Ex II 2 G
EX-Bezeichnung nach Norm : Ex db IIB+H2 T4 Gb X / Ex h
IIB+H2 T4 Gb X
Ta-Umgebungstemperatur : -20  C < Ta < +60  C
Betriebsart : S1
PTC DIN 44082 : M 100
Temperaturklasse : T4
Verpackungseinheit : 1 Stück
Sortiment : G
GTIN (EAN) : 4012799735342
Hersteller: MAICO
ERD H 35/4 Ex Radial-Dachventilator
Artikelnummer: 0073.0534
Menge: 1,000 Stck

**10.1289 DRD H 35 Radial-Dachventilator Radial-Dachventilator, horizontal ausblasend, Nennleistung 0,25 kW, Dr**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 3.643 m3/h
Drehzahl : 1.460 1/min
Laufradtyp : radial
Drehzahlsteuerbar : +
Reversierbarkeit : -
Spannungsart : Drehstrom
Bemessungsspannung : 400 V
Netzfrequenz : 50 Hz
Nennleistung : 250 W
INenn : 0,8 A
Schutzart : IP 55
Wärmeklasse : F
Polumschaltbar : -
Einbauort : Dach
Einbaulage : senkrecht
Material : Stahlblech, verzinkt
Material Gehäuse : Stahlblech, verzinkt
Farbe : grau
Gewicht : 30 kg
Gewicht mit Verpackung : 35 kg
Baugröße : 350
Breite : 755 mm
Höhe : 630 mm
Tiefe : 755 mm
Breite mit Verpackung : 810 mm
Höhe mit Verpackung : 645 mm
Tiefe mit Verpackung : 810 mm
EX-Bezeichnung nach ATEX-Richtlinie : Ex II 2 G
EX-Bezeichnung nach Norm : Ex db IIB+H2 T4 Gb X / Ex h
IIB+H2 T4 Gb X
Ta-Umgebungstemperatur : -20  C < Ta < +60  C
Betriebsart : S1
PTC DIN 44082 : M 100
Temperaturklasse : T4
Verpackungseinheit : 1 Stück
Sortiment : G
GTIN (EAN) : 4012799735359
Hersteller: MAICO
DRD H 35/4 Ex Radial-Dachventilator
Artikelnummer: 0073.0535
Menge: 1,000 Stck

**10.1290 ERD H 40 Radial-Dachventilator Radial-Dachventilator, horizontal ausblasend, Nennleistung 0,55 kW, We**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Wechselstrommotor :
Einphasen Wechselstrommotor.
Schutzart IP 55.
IE3 Motor.
Betriebsart S1 (Dauerbetrieb).
Temperaturklasse T4.
Die Temperatur im Ventilatormotor wird durch Kaltleiter
überwacht. Die Kaltleiter müssen an ein Auslösesystem
(Sicherheitseinrichtung gemäß Richtlinie RL 2014/34/EU)
angeschlossen werden, das den Ventilator bei zu hohen
Temperaturen dauerhaft vom Netz trennt.
Elektrischer Anschluss :
Angeschlossen im Klemmenkasten am Motor.
Kabelverschraubung in Ex d-Ausführung im Lieferumfang
enthalten.
Technische Daten
Fördervolumen : 5.418 m3/h
Drehzahl : 1.460 1/min
Laufradtyp : radial
Drehzahlsteuerbar : -
Reversierbarkeit : -
Spannungsart : Wechselstrom
Bemessungsspannung : 230 V
Netzfrequenz : 50 Hz
Nennleistung : 550 W
INenn : 4,5 A
Schutzart : IP 55
Wärmeklasse : F
Polumschaltbar : -
Einbauort : Dach
Einbaulage : senkrecht
Material : Stahlblech, verzinkt
Material Gehäuse : Stahlblech, verzinkt
Farbe : grau
Gewicht : 45 kg
Gewicht mit Verpackung : 52 kg
Baugröße : 400
Breite : 910 mm
Höhe : 670 mm
Tiefe : 910 mm
Breite mit Verpackung : 1.020 mm
Höhe mit Verpackung : 715 mm
Tiefe mit Verpackung : 1.020 mm
EX-Bezeichnung nach ATEX-Richtlinie : Ex II 2 G
EX-Bezeichnung nach Norm : Ex db IIB+H2 T4 Gb X / Ex h
IIB+H2 T4 Gb X
Ta-Umgebungstemperatur : -20  C < Ta < +60  C
Betriebsart : S1
PTC DIN 44082 : M 100
Temperaturklasse : T4
Verpackungseinheit : 1 Stück
Sortiment : G
GTIN (EAN) : 4012799735366
Hersteller: MAICO
ERD H 40/4 Ex Radial-Dachventilator
Artikelnummer: 0073.0536
Menge: 1,000 Stck

**10.1291 DRD H 40 Radial-Dachventilator Radial-Dachventilator, horizontal ausblasend, Nennleistung 0,55 kW, Fö**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 5.418 m3/h
Drehzahl : 1.460 1/min
Laufradtyp : radial
Drehzahlsteuerbar : +
Reversierbarkeit : -
Spannungsart : Drehstrom
Bemessungsspannung : 400 V
Netzfrequenz : 50 Hz
Nennleistung : 550 W
INenn : 1,5 A
Schutzart : IP 55
Wärmeklasse : F
Polumschaltbar : -
Einbauort : Dach
Einbaulage : senkrecht
Material : Stahlblech, verzinkt
Material Gehäuse : Stahlblech, verzinkt
Farbe : grau
Gewicht : 45 kg
Gewicht mit Verpackung : 52 kg
Baugröße : 400
Breite : 910 mm
Höhe : 670 mm
Tiefe : 910 mm
Breite mit Verpackung : 1.020 mm
Höhe mit Verpackung : 715 mm
Tiefe mit Verpackung : 1.020 mm
EX-Bezeichnung nach ATEX-Richtlinie : Ex II 2 G
EX-Bezeichnung nach Norm : Ex db IIB+H2 T4 Gb X / Ex h
IIB+H2 T4 Gb X
Ta-Umgebungstemperatur : -20  C < Ta < +60  C
Betriebsart : S1
PTC DIN 44082 : M 100
Temperaturklasse : T4
Verpackungseinheit : 1 Stück
Sortiment : G
GTIN (EAN) : 4012799735373
Hersteller: MAICO
DRD H 40/4 Ex Radial-Dachventilator
Artikelnummer: 0073.0537
Menge: 1,000 Stck

**10.1292 DRD H 45 Radial-Dachventilator Radial-Dachventilator, horizontal ausblasend, Nennleistung 0,75 kW, Dr**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 7.596 m3/h
Drehzahl : 1.460 1/min
Laufradtyp : radial
Drehzahlsteuerbar : +
Reversierbarkeit : -
Spannungsart : Drehstrom
Bemessungsspannung : 400 V
Netzfrequenz : 50 Hz
Nennleistung : 750 W
INenn : 2 A
Schutzart : IP 55
Wärmeklasse : F
Polumschaltbar : -
Einbauort : Dach
Einbaulage : senkrecht
Material : Stahlblech, verzinkt
Material Gehäuse : Stahlblech, verzinkt
Farbe : grau
Gewicht : 50 kg
Gewicht mit Verpackung : 57 kg
Baugröße : 450
Breite : 910 mm
Höhe : 700 mm
Tiefe : 910 mm
Breite mit Verpackung : 1.020 mm
Höhe mit Verpackung : 715 mm
Tiefe mit Verpackung : 1.020 mm
EX-Bezeichnung nach ATEX-Richtlinie : Ex II 2 G
EX-Bezeichnung nach Norm : Ex db IIB+H2 T4 Gb X / Ex h
IIB+H2 T4 Gb X
Ta-Umgebungstemperatur : -20  C < Ta < +60  C
Betriebsart : S1
PTC DIN 44082 : M 100
Temperaturklasse : T4
Verpackungseinheit : 1 Stück
Sortiment : G
GTIN (EAN) : 4012799735380
Hersteller: MAICO
DRD H 45/4 Ex Radial-Dachventilator
Artikelnummer: 0073.0538
Menge: 1,000 Stck

**10.1293 DRD H 50 Radial-Dachventilator Radial-Dachventilator, horizontal ausblasend, Nennleistung 1,5 kW, Dre**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 10.008 m3/h
Drehzahl : 1.460 1/min
Laufradtyp : radial
Drehzahlsteuerbar : +
Reversierbarkeit : -
Spannungsart : Drehstrom
Bemessungsspannung : 400 V
Netzfrequenz : 50 Hz
Nennleistung : 1.500 W
INenn : 3,3 A
Schutzart : IP 55
Wärmeklasse : F
Polumschaltbar : -
Einbauort : Dach
Einbaulage : senkrecht
Material : Stahlblech, verzinkt
Material Gehäuse : Stahlblech, verzinkt
Farbe : grau
Gewicht : 80 kg
Gewicht mit Verpackung : 86 kg
Baugröße : 500
Breite : 1.000 mm
Höhe : 790 mm
Tiefe : 1.000 mm
Breite mit Verpackung : 1.040 mm
Höhe mit Verpackung : 1.040 mm
Tiefe mit Verpackung : 1.035 mm
EX-Bezeichnung nach ATEX-Richtlinie : Ex II 2 G
EX-Bezeichnung nach Norm : Ex db IIB+H2 T4 Gb X / Ex h
IIB+H2 T4 Gb X
Ta-Umgebungstemperatur : -20  C < Ta < +60  C
Betriebsart : S1
PTC DIN 44082 : M 100
Temperaturklasse : T4
Verpackungseinheit : 1 Stück
Sortiment : G
GTIN (EAN) : 4012799735397
Hersteller: MAICO
DRD H 50/4 Ex Radial-Dachventilator
Artikelnummer: 0073.0539
Menge: 1,000 Stck

**10.1294 DRD H 56 Radial-Dachventilator Radial-Dachventilator, horizontal ausblasend, Nennleistung 0,55 kW, Fö**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 9.101 m3/h
Drehzahl : 970 1/min
Laufradtyp : radial
Drehzahlsteuerbar : +
Reversierbarkeit : -
Spannungsart : Drehstrom
Bemessungsspannung : 400 V
Netzfrequenz : 50 Hz
Nennleistung : 550 W
INenn : 1,7 A
Schutzart : IP 55
Wärmeklasse : F
Polumschaltbar : -
Einbauort : Dach
Einbaulage : senkrecht
Material : Stahlblech, verzinkt
Material Gehäuse : Stahlblech, verzinkt
Farbe : grau
Gewicht : 70 kg
Gewicht mit Verpackung : 76 kg
Baugröße : 560
Breite : 1.000 mm
Höhe : 830 mm
Tiefe : 1.000 mm
Breite mit Verpackung : 1.040 mm
Höhe mit Verpackung : 1.040 mm
Tiefe mit Verpackung : 1.035 mm
EX-Bezeichnung nach ATEX-Richtlinie : Ex II 2 G
EX-Bezeichnung nach Norm : Ex db IIB+H2 T4 Gb X / Ex h
IIB+H2 T4 Gb X
Ta-Umgebungstemperatur : -20  C < Ta < +60  C
Betriebsart : S1
PTC DIN 44082 : M 100
Temperaturklasse : T4
Verpackungseinheit : 1 Stück
Sortiment : G
GTIN (EAN) : 4012799735403
Hersteller: MAICO
DRD H 56/6 Ex Radial-Dachventilator
Artikelnummer: 0073.0540
Menge: 1,000 Stck

**10.1295 DRD H 63 Radial-Dachventilator Radial-Dachventilator, horizontal ausblasend, Nennleistung 1,1 kW, Dre**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 13.676 m3/h
Drehzahl : 970 1/min
Laufradtyp : radial
Drehzahlsteuerbar : +
Reversierbarkeit : -
Spannungsart : Drehstrom
Bemessungsspannung : 400 V
Netzfrequenz : 50 Hz
Nennleistung : 1.100 W
INenn : 2,7 A
Schutzart : IP 55
Wärmeklasse : F
Polumschaltbar : -
Einbauort : Dach
Einbaulage : senkrecht
Material : Stahlblech, verzinkt
Material Gehäuse : Stahlblech, verzinkt
Farbe : grau
Gewicht : 120 kg
Gewicht mit Verpackung : 128 kg
Baugröße : 630
Breite : 1.100 mm
Höhe : 930 mm
Tiefe : 1.100 mm
Breite mit Verpackung : 1.140 mm
Höhe mit Verpackung : 1.160 mm
Tiefe mit Verpackung : 1.140 mm
EX-Bezeichnung nach ATEX-Richtlinie : Ex II 2 G
EX-Bezeichnung nach Norm : Ex db IIB+H2 T4 Gb X / Ex h
IIB+H2 T4 Gb X
Ta-Umgebungstemperatur : -20  C < Ta < +60  C
Betriebsart : S1
PTC DIN 44082 : M 100
Temperaturklasse : T4
Verpackungseinheit : 1 Stück
Sortiment : G
GTIN (EAN) : 4012799735410
Hersteller: MAICO
DRD H 63/6 Ex Radial-Dachventilator
Artikelnummer: 0073.0541
Menge: 1,000 Stck

**10.1296 DRD H 75 Radial-Dachventilator Radial-Dachventilator, horizontal ausblasend, Nennleistung 2,2 kW, Dre**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 19.555 m3/h
Drehzahl : 970 1/min
Laufradtyp : radial
Drehzahlsteuerbar : +
Reversierbarkeit : -
Spannungsart : Drehstrom
Bemessungsspannung : 400 V
Netzfrequenz : 50 Hz
Nennleistung : 2.200 W
INenn : 5,4 A
Schutzart : IP 55
Wärmeklasse : F
Polumschaltbar : -
Einbauort : Dach
Einbaulage : senkrecht
Material : Stahlblech, verzinkt
Material Gehäuse : Stahlblech, verzinkt
Farbe : grau
Gewicht : 165 kg
Gewicht mit Verpackung : 173 kg
Baugröße : 750
Breite : 1.100 mm
Höhe : 980 mm
Tiefe : 1.100 mm
Breite mit Verpackung : 1.140 mm
Höhe mit Verpackung : 1.140 mm
Tiefe mit Verpackung : 1.160 mm
EX-Bezeichnung nach ATEX-Richtlinie : Ex II 2 G
EX-Bezeichnung nach Norm : Ex db IIB+H2 T4 Gb X / Ex h
IIB+H2 T4 Gb X
Ta-Umgebungstemperatur : -20  C < Ta < +60  C
Betriebsart : S1
PTC DIN 44082 : M 100
Temperaturklasse : T4
Verpackungseinheit : 1 Stück
Sortiment : G
GTIN (EAN) : 4012799735427
Hersteller: MAICO
DRD H 75/6 Ex Radial-Dachventilator
Artikelnummer: 0073.0542
Menge: 1,000 Stck

**10.1297 DRD H 80 Radial-Dachventilator Radial-Dachventilator, horizontal ausblasend, Nennleistung 3 kW, Drehs**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 22.664 m3/h
Drehzahl : 970 1/min
Laufradtyp : radial
Drehzahlsteuerbar : +
Reversierbarkeit : -
Spannungsart : Drehstrom
Bemessungsspannung : 400 V
Netzfrequenz : 50 Hz
Nennleistung : 3.000 W
INenn : 6,75 A
Schutzart : IP 55
Wärmeklasse : F
Polumschaltbar : -
Einbauort : Dach
Einbaulage : senkrecht
Material : Stahlblech, verzinkt
Material Gehäuse : Stahlblech, verzinkt
Farbe : grau
Gewicht : 220 kg
Gewicht mit Verpackung : 230 kg
Baugröße : 800
Breite : 1.400 mm
Höhe : 1.150 mm
Tiefe : 1.400 mm
Breite mit Verpackung : 1.440 mm
Höhe mit Verpackung : 1.385 mm
Tiefe mit Verpackung : 1.440 mm
EX-Bezeichnung nach ATEX-Richtlinie : Ex II 2 G
EX-Bezeichnung nach Norm : Ex db IIB+H2 T4 Gb X / Ex h
IIB+H2 T4 Gb X
Ta-Umgebungstemperatur : -20  C < Ta < +60  C
Betriebsart : S1
PTC DIN 44082 : M 100
Temperaturklasse : T4
Verpackungseinheit : 1 Stück
Sortiment : G
GTIN (EAN) : 4012799735434
Hersteller: MAICO
DRD H 80/6 Ex Radial-Dachventilator
Artikelnummer: 0073.0543
Menge: 1,000 Stck

**10.1298 DRD H 90 Radial-Dachventilator Radial-Dachventilator, horizontal ausblasend, Nennleistung 5,5 kW, Dre**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2.
Zündschutzarten: "d" - druckfeste Kapselung und "c" -
konstruktive Sicherheit.
Horizontal ausblasend.
Geringer Geräuschpegel.
Gehäuse aus verzinktem Stahlblech.
Wetterschutzhaube aus Kunststoff.
Motor außerhalb des Luftstroms.
Stabile Transportösen ermöglichen einen Transport per
Kran.
Radiallaufräder mit rückwärtsgekrümmten Schaufeln aus
verzinktem Stahlblech.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Angeschlossen im Klemmenkasten am Motor.
Kabelverschraubung in Ex d-Ausführung im Lieferumfang
enthalten.
Technische Daten
Fördervolumen : 29.986 m3/h
Drehzahl : 970 1/min
Laufradtyp : radial
Drehzahlsteuerbar : +
Reversierbarkeit : -
Spannungsart : Drehstrom
Bemessungsspannung : 400 V
Netzfrequenz : 50 Hz
Nennleistung : 5.500 W
INenn : 11,5 A
Schutzart : IP 55
Wärmeklasse : F
Polumschaltbar : -
Einbauort : Dach
Einbaulage : senkrecht
Material : Stahlblech, verzinkt
Material Gehäuse : Stahlblech, verzinkt
Farbe : grau
Gewicht : 250 kg
Gewicht mit Verpackung : 260 kg
Baugröße : 900
Breite : 1.400 mm
Höhe : 1.180 mm
Tiefe : 1.400 mm
Breite mit Verpackung : 1.440 mm
Höhe mit Verpackung : 1.385 mm
Tiefe mit Verpackung : 1.440 mm
EX-Bezeichnung nach ATEX-Richtlinie : Ex II 2 G
EX-Bezeichnung nach Norm : Ex db IIB+H2 T4 Gb X / Ex h
IIB+H2 T4 Gb X
Ta-Umgebungstemperatur : -20  C < Ta < +60  C
Betriebsart : S1
PTC DIN 44082 : M 100
Temperaturklasse : T4
Verpackungseinheit : 1 Stück
Sortiment : G
GTIN (EAN) : 4012799735441
Hersteller: MAICO
DRD H 90/6 Ex Radial-Dachventilator
Artikelnummer: 0073.0544
Menge: 1,000 Stck

**10.1299 ERD V 35 Radial-Dachventilator Radial-Dachventilator, vertikal ausblasend, Nennleistung 0,25kW, Wechs**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Wechselstrommotor:
Einphasen Wechselstrommotor.
Schutzart IP 55.
IE3 Motor.
Betriebsart S1 (Dauerbetrieb).
Temperaturklasse T4.
Die Temperatur im Ventilatormotor wird durch Kaltleiter
überwacht. Die Kaltleiter müssen an ein Auslösesystem
(Sicherheitseinrichtung gemäß Richtlinie RL 2014/34/EU)
angeschlossen werden, das den Ventilator bei zu hohen
Temperaturen dauerhaft vom Netz trennt.
Elektrischer Anschluss :
Im Klemmenkasten am Motor.
Kabelverschraubung in Ex d -Ausführung im Lieferumfang
enthalten.
Technische Daten
Fördervolumen : 3.643 m3/h
Drehzahl : 1.460 1/min
Laufradtyp : radial
Drehzahlsteuerbar : -
Reversierbarkeit : -
Spannungsart : Wechselstrom
Bemessungsspannung : 230 V
Netzfrequenz : 50 Hz
Nennleistung : 250 W
INenn : 1,75 A
Schutzart : IP 55
Wärmeklasse : F
Polumschaltbar : -
Einbauort : Dach
Einbaulage : senkrecht
Material : Stahlblech, verzinkt
Material Gehäuse : Stahlblech, verzinkt
Farbe : grau
Gewicht : 30 kg
Gewicht mit Verpackung : 39 kg
Baugröße : 350
Breite : 800 mm
Höhe : 630 mm
Tiefe : 800 mm
Breite mit Verpackung : 810 mm
Höhe mit Verpackung : 645 mm
Tiefe mit Verpackung : 810 mm
EX-Bezeichnung nach ATEX-Richtlinie : Ex II 2 G
EX-Bezeichnung nach Norm : Ex db IIB+H2 T4 Gb X / Ex h
IIB+H2 T4 Gb X
Ta-Umgebungstemperatur : -20  C < Ta < +60  C
Betriebsart : S1
PTC DIN 44082 : M 100
Temperaturklasse : T4
Verpackungseinheit : 1 Stück
Sortiment : G
GTIN (EAN) : 4012799735458
Hersteller: MAICO
ERD V 35/4 Ex Radial-Dachventilator
Artikelnummer: 0073.0545
Menge: 1,000 Stck

**10.1300 DRD V 35 Radial-Dachventilator Radial-Dachventilator, vertikal ausblasend, Nennleistung 0,25 kW, Dreh**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 3.643 m3/h
Drehzahl : 1.460 1/min
Laufradtyp : radial
Drehzahlsteuerbar : +
Reversierbarkeit : -
Spannungsart : Drehstrom
Bemessungsspannung : 400 V
Netzfrequenz : 50 Hz
Nennleistung : 250 W
INenn : 0,8 A
Schutzart : IP 55
Wärmeklasse : F
Polumschaltbar : -
Einbauort : Dach
Einbaulage : senkrecht
Material : Stahlblech, verzinkt
Material Gehäuse : Stahlblech, verzinkt
Farbe : grau
Gewicht : 30 kg
Gewicht mit Verpackung : 39 kg
Baugröße : 350
Breite : 800 mm
Höhe : 630 mm
Tiefe : 800 mm
Breite mit Verpackung : 810 mm
Höhe mit Verpackung : 645 mm
Tiefe mit Verpackung : 810 mm
EX-Bezeichnung nach ATEX-Richtlinie : Ex II 2 G
EX-Bezeichnung nach Norm : Ex db IIB+H2 T4 Gb X / Ex h
IIB+H2 T4 Gb X
Ta-Umgebungstemperatur : -20  C < Ta < +60  C
Betriebsart : S1
PTC DIN 44082 : M 100
Temperaturklasse : T4
Verpackungseinheit : 1 Stück
Sortiment : G
GTIN (EAN) : 4012799735465
Hersteller: MAICO
DRD V 35/4 Ex Radial-Dachventilator
Artikelnummer: 0073.0546
Menge: 1,000 Stck

**10.1301 ERD V 40 Radial-Dachventilator Radial-Dachventilator, vertikal ausblasend, Nennleistung 0,55 kW, Wech**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Wechselstrommotor:
Einphasen Wechselstrommotor.
Schutzart IP 55.
IE3 Motor.
Betriebsart S1 (Dauerbetrieb).
Temperaturklasse T4.
Die Temperatur im Ventilatormotor wird durch Kaltleiter
überwacht. Die Kaltleiter müssen an ein Auslösesystem
(Sicherheitseinrichtung gemäß Richtlinie RL 2014/34/EU)
angeschlossen werden, das den Ventilator bei zu hohen
Temperaturen dauerhaft vom Netz trennt.
Elektrischer Anschluss :
Im Klemmenkasten am Motor.
Kabelverschraubung in Ex d -Ausführung im Lieferumfang
enthalten.
Technische Daten
Fördervolumen : 5.418 m3/h
Drehzahl : 1.460 1/min
Laufradtyp : radial
Drehzahlsteuerbar : -
Reversierbarkeit : -
Spannungsart : Wechselstrom
Bemessungsspannung : 230 V
Netzfrequenz : 50 Hz
Nennleistung : 550 W
INenn : 4,5 A
Schutzart : IP 55
Wärmeklasse : F
Polumschaltbar : -
Einbauort : Dach
Einbaulage : senkrecht
Material : Stahlblech, verzinkt
Material Gehäuse : Stahlblech, verzinkt
Farbe : grau
Gewicht : 45 kg
Gewicht mit Verpackung : 57 kg
Baugröße : 400
Breite : 980 mm
Höhe : 670 mm
Tiefe : 980 mm
Breite mit Verpackung : 1.020 mm
Höhe mit Verpackung : 715 mm
Tiefe mit Verpackung : 1.020 mm
EX-Bezeichnung nach ATEX-Richtlinie : Ex II 2 G
EX-Bezeichnung nach Norm : Ex db IIB+H2 T4 Gb X / Ex h
IIB+H2 T4 Gb X
Ta-Umgebungstemperatur : -20  C < Ta < +60  C
Betriebsart : S1
PTC DIN 44082 : M 100
Temperaturklasse : T4
Verpackungseinheit : 1 Stück
Sortiment : G
GTIN (EAN) : 4012799735472
Hersteller: MAICO
ERD V 40/4 Ex Radial-Dachventilator
Artikelnummer: 0073.0547
Menge: 1,000 Stck

**10.1302 DRD V 40 Radial-Dachventilator Radial-Dachventilator, vertikal ausblasend, Nennleistung 0,55 kW, Förd**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 5.418 m3/h
Drehzahl : 1.460 1/min
Laufradtyp : radial
Drehzahlsteuerbar : +
Reversierbarkeit : -
Spannungsart : Drehstrom
Bemessungsspannung : 400 V
Netzfrequenz : 50 Hz
Nennleistung : 550 W
INenn : 1,5 A
Schutzart : IP 55
Wärmeklasse : F
Polumschaltbar : -
Einbauort : Dach
Einbaulage : senkrecht
Material : Stahlblech, verzinkt
Material Gehäuse : Stahlblech, verzinkt
Farbe : grau
Gewicht : 45 kg
Gewicht mit Verpackung : 57 kg
Baugröße : 400
Breite : 980 mm
Höhe : 670 mm
Tiefe : 980 mm
Breite mit Verpackung : 1.020 mm
Höhe mit Verpackung : 715 mm
Tiefe mit Verpackung : 1.020 mm
EX-Bezeichnung nach ATEX-Richtlinie : Ex II 2 G
EX-Bezeichnung nach Norm : Ex db IIB+H2 T4 Gb X / Ex h
IIB+H2 T4 Gb X
Ta-Umgebungstemperatur : -20  C < Ta < +60  C
Betriebsart : S1
PTC DIN 44082 : M 100
Temperaturklasse : T4
Verpackungseinheit : 1 Stück
Sortiment : G
GTIN (EAN) : 4012799735489
Hersteller: MAICO
DRD V 40/4 Ex Radial-Dachventilator
Artikelnummer: 0073.0548
Menge: 1,000 Stck

**10.1303 DRD V 45 Radial-Dachventilator Radial-Dachventilator, vertikal ausblasend, Nennleistung 0,75 kW, Dreh**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 7.596 m3/h
Drehzahl : 1.460 1/min
Laufradtyp : radial
Drehzahlsteuerbar : +
Reversierbarkeit : -
Spannungsart : Drehstrom
Bemessungsspannung : 400 V
Netzfrequenz : 50 Hz
Nennleistung : 750 W
INenn : 2 A
Schutzart : IP 55
Wärmeklasse : F
Polumschaltbar : -
Einbauort : Dach
Einbaulage : senkrecht
Material : Stahlblech, verzinkt
Material Gehäuse : Stahlblech, verzinkt
Farbe : grau
Gewicht : 50 kg
Gewicht mit Verpackung : 62 kg
Baugröße : 450
Breite : 980 mm
Höhe : 700 mm
Tiefe : 980 mm
Breite mit Verpackung : 1.020 mm
Höhe mit Verpackung : 715 mm
Tiefe mit Verpackung : 1.020 mm
EX-Bezeichnung nach ATEX-Richtlinie : Ex II 2 G
EX-Bezeichnung nach Norm : Ex db IIB+H2 T4 Gb X / Ex h
IIB+H2 T4 Gb X
Ta-Umgebungstemperatur : -20  C < Ta < +60  C
Betriebsart : S1
PTC DIN 44082 : M 100
Temperaturklasse : T4
Verpackungseinheit : 1 Stück
Sortiment : G
GTIN (EAN) : 4012799735496
Hersteller: MAICO
DRD V 45/4 Ex Radial-Dachventilator
Artikelnummer: 0073.0549
Menge: 1,000 Stck

**10.1304 DRD V 50 Radial-Dachventilator Radial-Dachventilator, vertikal ausblasend, Nennleistung 1,5 kW, Drehs**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 9.950 m3/h
Drehzahl : 1.460 1/min
Laufradtyp : radial
Drehzahlsteuerbar : +
Reversierbarkeit : -
Spannungsart : Drehstrom
Bemessungsspannung : 400 V
Netzfrequenz : 50 Hz
Nennleistung : 1.500 W
INenn : 3,3 A
Schutzart : IP 55
Wärmeklasse : F
Polumschaltbar : -
Einbauort : Dach
Einbaulage : senkrecht
Material : Stahlblech, verzinkt
Material Gehäuse : Stahlblech, verzinkt
Farbe : grau
Gewicht : 86 kg
Gewicht mit Verpackung : 92 kg
Baugröße : 500
Breite : 1.200 mm
Höhe : 790 mm
Tiefe : 1.200 mm
Breite mit Verpackung : 1.300 mm
Höhe mit Verpackung : 1.485 mm
Tiefe mit Verpackung : 1.300 mm
EX-Bezeichnung nach ATEX-Richtlinie : Ex II 2 G
EX-Bezeichnung nach Norm : Ex db IIB+H2 T4 Gb X / Ex h
IIB+H2 T4 Gb X
Ta-Umgebungstemperatur : -20  C < Ta < +60  C
Betriebsart : S1
PTC DIN 44082 : M 100
Temperaturklasse : T4
Verpackungseinheit : 1 Stück
Sortiment : G
GTIN (EAN) : 4012799735502
Hersteller: MAICO
DRD V 50/4 Ex Radial-Dachventilator
Artikelnummer: 0073.0550
Menge: 1,000 Stck

**10.1305 DRD V 56 Radial-Dachventilator Radial-Dachventilator, vertikal ausblasend, Nennleistung 0,55 kW, Förd**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 9.032 m3/h
Drehzahl : 970 1/min
Laufradtyp : radial
Drehzahlsteuerbar : +
Reversierbarkeit : -
Spannungsart : Drehstrom
Bemessungsspannung : 400 V
Netzfrequenz : 50 Hz
Nennleistung : 550 W
INenn : 1,7 A
Schutzart : IP 55
Wärmeklasse : F
Polumschaltbar : -
Einbauort : Dach
Einbaulage : senkrecht
Material : Stahlblech, verzinkt
Material Gehäuse : Stahlblech, verzinkt
Farbe : grau
Gewicht : 76 kg
Gewicht mit Verpackung : 82 kg
Baugröße : 560
Breite : 1.200 mm
Höhe : 830 mm
Tiefe : 1.200 mm
Breite mit Verpackung : 1.300 mm
Höhe mit Verpackung : 1.485 mm
Tiefe mit Verpackung : 1.300 mm
EX-Bezeichnung nach ATEX-Richtlinie : Ex II 2 G
EX-Bezeichnung nach Norm : Ex db IIB+H2 T4 Gb X / Ex h
IIB+H2 T4 Gb X
Ta-Umgebungstemperatur : -20  C < Ta < +60  C
Betriebsart : S1
PTC DIN 44082 : M 100
Temperaturklasse : T4
Verpackungseinheit : 1 Stück
Sortiment : G
GTIN (EAN) : 4012799735519
Hersteller: MAICO
DRD V 56/6 Ex Radial-Dachventilator
Artikelnummer: 0073.0551
Menge: 1,000 Stck

**10.1306 DRD V 63 Radial-Dachventilator Radial-Dachventilator, vertikal ausblasend, Nennleistung 1,1 kW, Drehs**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 13.439 m3/h
Drehzahl : 970 1/min
Laufradtyp : radial
Drehzahlsteuerbar : +
Reversierbarkeit : -
Spannungsart : Drehstrom
Bemessungsspannung : 400 V
Netzfrequenz : 50 Hz
Nennleistung : 1.100 W
INenn : 2,7 A
Schutzart : IP 55
Wärmeklasse : F
Polumschaltbar : -
Einbauort : Dach
Einbaulage : senkrecht
Material : Stahlblech, verzinkt
Material Gehäuse : Stahlblech, verzinkt
Farbe : grau
Gewicht : 127 kg
Gewicht mit Verpackung : 135 kg
Baugröße : 630
Breite : 1.400 mm
Höhe : 930 mm
Tiefe : 1.400 mm
Breite mit Verpackung : 1.500 mm
Höhe mit Verpackung : 1.660 mm
Tiefe mit Verpackung : 1.500 mm
EX-Bezeichnung nach ATEX-Richtlinie : Ex II 2 G
EX-Bezeichnung nach Norm : Ex db IIB+H2 T4 Gb X / Ex h
IIB+H2 T4 Gb X
Ta-Umgebungstemperatur : -20  C < Ta < +60  C
Betriebsart : S1
PTC DIN 44082 : M 100
Temperaturklasse : T4
Verpackungseinheit : 1 Stück
Sortiment : G
GTIN (EAN) : 4012799735526
Hersteller: MAICO
DRD V 63/6 Ex Radial-Dachventilator
Artikelnummer: 0073.0552
Menge: 1,000 Stck

**10.1307 DRD V 75 Radial-Dachventilator Radial-Dachventilator, vertikal ausblasend, Nennleistung 2,2 kW, Drehs**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 19.235 m3/h
Drehzahl : 970 1/min
Laufradtyp : radial
Drehzahlsteuerbar : +
Reversierbarkeit : -
Spannungsart : Drehstrom
Bemessungsspannung : 400 V
Netzfrequenz : 50 Hz
Nennleistung : 2.200 W
INenn : 5,4 A
Schutzart : IP 55
Wärmeklasse : F
Polumschaltbar : -
Einbauort : Dach
Einbaulage : senkrecht
Material : Stahlblech, verzinkt
Material Gehäuse : Stahlblech, verzinkt
Farbe : grau
Gewicht : 172 kg
Gewicht mit Verpackung : 180 kg
Baugröße : 750
Breite : 1.400 mm
Höhe : 980 mm
Tiefe : 1.400 mm
Breite mit Verpackung : 1.500 mm
Höhe mit Verpackung : 1.660 mm
Tiefe mit Verpackung : 1.500 mm
EX-Bezeichnung nach ATEX-Richtlinie : Ex II 2 G
EX-Bezeichnung nach Norm : Ex db IIB+H2 T4 Gb X / Ex h
IIB+H2 T4 Gb X
Ta-Umgebungstemperatur : -20  C < Ta < +60  C
Betriebsart : S1
PTC DIN 44082 : M 100
Temperaturklasse : T4
Verpackungseinheit : 1 Stück
Sortiment : G
GTIN (EAN) : 4012799735533
Hersteller: MAICO
DRD V 75/6 Ex Radial-Dachventilator
Artikelnummer: 0073.0553
Menge: 1,000 Stck

**10.1308 DRD V 80 Radial-Dachventilator Radial-Dachventilator, vertikal ausblasend, Nennleistung 3 kW, Drehstr**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 22.664 m3/h
Drehzahl : 970 1/min
Laufradtyp : radial
Drehzahlsteuerbar : +
Reversierbarkeit : -
Spannungsart : Drehstrom
Bemessungsspannung : 400 V
Netzfrequenz : 50 Hz
Nennleistung : 3.000 W
INenn : 6,75 A
Schutzart : IP 55
Wärmeklasse : F
Polumschaltbar : -
Einbauort : Dach
Einbaulage : senkrecht
Material : Stahlblech, verzinkt
Material Gehäuse : Stahlblech, verzinkt
Farbe : grau
Gewicht : 228 kg
Gewicht mit Verpackung : 238 kg
Baugröße : 800
Breite : 1.600 mm
Höhe : 1.150 mm
Tiefe : 1.600 mm
Breite mit Verpackung : 1.700 mm
Höhe mit Verpackung : 1.985 mm
Tiefe mit Verpackung : 1.700 mm
EX-Bezeichnung nach ATEX-Richtlinie : Ex II 2 G
EX-Bezeichnung nach Norm : Ex db IIB+H2 T4 Gb X / Ex h
IIB+H2 T4 Gb X
Ta-Umgebungstemperatur : -20  C < Ta < +60  C
Betriebsart : S1
PTC DIN 44082 : M 100
Temperaturklasse : T4
Verpackungseinheit : 1 Stück
Sortiment : G
GTIN (EAN) : 4012799735540
Hersteller: MAICO
DRD V 80/6 Ex Radial-Dachventilator
Artikelnummer: 0073.0554
Menge: 1,000 Stck

**10.1309 DRD V 90 Radial-Dachventilator Radial-Dachventilator, vertikal ausblasend, Nennleistung 5,5 kW, Drehs**
Merkmale :
Radial-Dachventilator für Anwendungen in
explosionsgefährdeten Bereichen.
Explosionsschutz und Zulassungen nach ATEX.
Für alle Gase und Dämpfe der Ex-Gruppe IIA und IIB und
zusätzlich für Wasserstoff qualifiziert.
Ex II 2 G Ex db IIB+H2 T4 Gb X / Ex II 2 G Ex h IIB+H2
T4 Gb X.
Für Einsatztemperaturen von -20  C < Ta < +60  C.
MAICO Ex-Ventilatoren erfüllen die
Sicherheitsanforderungen der Europäischen Richtlinie RL
2014/34/EU für Geräte und Schutzsysteme in
explosionsgefährdeten Bereichen.
Für Zone 1 und Zone 2
Zündschutzarten: "d" - druckfeste Kapselung und "c" -
konstruktive Sicherheit.
Vertikal ausblasend.
Geringer Geräuschpegel.
Gehäuse aus verzinktem Stahlblech.
Wetterschutzhaube aus Kunststoff.
Motor außerhalb des Luftstroms.
Stabile Transportösen ermöglichen einen Transport per
Kran.
Drehstrommotor :
Asynchroner Drehstrommotor.
Schutzart IP 55.
IE3 Motor.
Betriebsart S1 (Dauerbetrieb).
Temperaturklasse T4.
Drehzahlsteuerbar mit Frequenzumrichter.
Zulässiger Frequenzbereich bei Drehzahlsteuerung mit
Frequenzumrichter sind 20 Hz bis 50 Hz.
Die Temperatur im Ventilatormotor wird durch Kaltleiter
überwacht. Die Kaltleiter müssen an ein Auslösesystem
(Sicherheitseinrichtung gemäß Richtlinie RL 2014/34/EU)
angeschlossen werden, das den Ventilator bei zu hohen
Temperaturen dauerhaft vom Netz trennt.
Elektrischer Anschluss :
Im Klemmenkasten am Motor.
Kabelverschraubung in Ex d -Ausführung im Lieferumfang
enthalten.
Technische Daten
Fördervolumen : 29.986 m3/h
Drehzahl : 970 1/min
Laufradtyp : radial
Drehzahlsteuerbar : +
Reversierbarkeit : -
Spannungsart : Drehstrom
Bemessungsspannung : 400 V
Netzfrequenz : 50 Hz
Nennleistung : 5.500 W
INenn : 11,5 A
Schutzart : IP 55
Wärmeklasse : F
Polumschaltbar : -
Einbauort : Dach
Einbaulage : senkrecht
Material : Stahlblech, verzinkt
Material Gehäuse : Stahlblech, verzinkt
Farbe : grau
Gewicht : 258 kg
Gewicht mit Verpackung : 268 kg
Baugröße : 900
Breite : 1.600 mm
Höhe : 1.180 mm
Tiefe : 1.600 mm
Breite mit Verpackung : 1.700 mm
Höhe mit Verpackung : 1.985 mm
Tiefe mit Verpackung : 1.700 mm
EX-Bezeichnung nach ATEX-Richtlinie : Ex II 2 G
EX-Bezeichnung nach Norm : Ex db IIB+H2 T4 Gb X / Ex h
IIB+H2 T4 Gb X
Ta-Umgebungstemperatur : -20  C < Ta < +60  C
Betriebsart : S1
PTC DIN 44082 : M 100
Temperaturklasse : T4
Verpackungseinheit : 1 Stück
Sortiment : G
GTIN (EAN) : 4012799735557
Hersteller: MAICO
DRD V 90/6 Ex Radial-Dachventilator
Artikelnummer: 0073.0555
Menge: 1,000 Stck

**10.1310 EZQ 20/4 Axial-Wandventilator Axial-Wandventilator mit quadratischer Wandplatte, DN200, Wechselstrom**
Produktausführung :
Wechselstrommotor
Ex II 2D Ex tb IIIC T200 C Db IP64 / Ex II 2D Ex h IIIC
T200 C Db.
Für Einsatztemperaturen von -20  C < Ta < +40  C.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Wechselstrommotor:
Spaltpolmotor mit Kugellager, wartungsfrei ist
anschlussfertig am Ventilator verbaut.
Betriebsart S1 (Dauerbetrieb).
Nicht reversierbar.
Keine Drehzahlregelung zulässig.
Überlastungsschutz mit MAICO-Motorschutzschalter MVEx
0,4 gewährleisten.
Elektrischer Anschluss:
EZ .. Ex ..: Anschlussleitung ca. 0,5 m lang.
DZ .. Ex ..: Anschlussleitung ca. 1,7 m lang.
Separater Klemmenkasten, Ex-geschützt, mit
Kabelverschraubung.
Technische Daten
Ausführung : Quadratische Wandplatte
Fördervolumen : 440 m3/h
Drehzahl : 1.340 1/min
Drehzahlsteuerbar : -
Reversierbarkeit : -
Spannungsart : Wechselstrom
Bemessungsspannung : 230 V
Netzfrequenz : 50 Hz
Nennleistung : 45 W
cos : 0,61
INenn : 0,33 A
Imax bei UNenn : 0,34 A
Schutzart : IP 64
Wärmeklasse : B
Einbauart : Aufputz
Material : Stahlblech, verzinkt
Farbe : verzinkt
Gewicht : 3,93 kg
Gewicht mit Verpackung : 5,04 kg
Nennweite : 200 mm
Breite : 345 mm
Höhe : 345 mm
Tiefe : 170,5 mm
Breite mit Verpackung : 420 mm
Höhe mit Verpackung : 420 mm
Tiefe mit Verpackung : 300 mm
EX-Bezeichnung nach ATEX-Richtlinie : Ex II 2 D
EX-Bezeichnung nach Norm : Ex tb IIIC T200 C Db IP64 /
Ex h IIIC T200 C Db
Ta-Umgebungstemperatur : -20  C < Ta < +40  C
IA/IN : 1,5
Zeit tE : 300 sek
Betriebsart : S1
EG-Baumusterprüfbescheinigung : TÜV-A 18ATEX0053 X,
IECEx EPS 19.0021X
Temperaturklasse : T200 C
Wärmeklasse von Isolierstoffen Th. Cl. : 130 (B)
Verpackungseinheit : 1 Stück
Sortiment : G
GTIN (EAN) : 4012799832171
Hersteller: MAICO
EZQ 20/4 E Ex t Axial-Wandventilator
Artikelnummer: 0083.0217
Menge: 1,000 Stck

**10.1311 EZS 20/4 Axial-Wandventilator Axial-Wandventilator mit quadratischer Wandplatte, DN200, Drehstrom, e**
Produktausführung :
Wechselstrommotor
Ex II 2D Ex tb IIIC T200 C Db IP64 / Ex II 2D Ex h IIIC
T200 C Db.
Für Einsatztemperaturen von -20  C < Ta < +40  C.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Wechselstrommotor:
Spaltpolmotor mit Kugellager, wartungsfrei ist
anschlussfertig am Ventilator verbaut.
Betriebsart S1 (Dauerbetrieb).
Nicht reversierbar.
Keine Drehzahlregelung zulässig.
Überlastungsschutz mit MAICO-Motorschutzschalter MVEx
0,4 gewährleisten.
Elektrischer Anschluss:
EZ .. Ex ..: Anschlussleitung ca. 0,5 m lang.
DZ .. Ex ..: Anschlussleitung ca. 1,7 m lang.
Separater Klemmenkasten, Ex-geschützt, mit
Kabelverschraubung.
Technische Daten
Ausführung : Stahlwandring
Fördervolumen : 440 m3/h
Drehzahl : 1.340 1/min
Drehzahlsteuerbar : -
Reversierbarkeit : -
Spannungsart : Wechselstrom
Bemessungsspannung : 230 V
Netzfrequenz : 50 Hz
Nennleistung : 45 W
cos : 0,61
INenn : 0,33 A
Imax bei UNenn : 0,34 A
Schutzart : IP 64
Wärmeklasse : B
Einbauart : Aufputz
Material : Stahlblech, verzinkt
Farbe : verzinkt
Gewicht : 3,4 kg
Gewicht mit Verpackung : 4,02 kg
Nennweite : 200 mm
Breite : 345 mm
Höhe : 345 mm
Tiefe : 170,5 mm
Breite mit Verpackung : 320 mm
Höhe mit Verpackung : 280 mm
Tiefe mit Verpackung : 320 mm
EX-Bezeichnung nach ATEX-Richtlinie : Ex II 2 D
EX-Bezeichnung nach Norm : Ex tb IIIC T200 C Db IP64 /
Ex h IIIC T200 C Db
Ta-Umgebungstemperatur : -20  C < Ta < +40  C
IA/IN : 1,5
Zeit tE : 300 sek
Betriebsart : S1
EG-Baumusterprüfbescheinigung : TÜV-A 18ATEX0053 X,
IECEx EPS 19.0021X
Temperaturklasse : T200 C
Wärmeklasse von Isolierstoffen Th. Cl. : 130 (B)
Verpackungseinheit : 1 Stück
Sortiment : G
GTIN (EAN) : 4012799942160
Hersteller: MAICO
EZS 20/4 E Ex t Axial-Wandventilator
Artikelnummer: 0094.0216
Menge: 1,000 Stck

**10.1312 DZQ 20/4 Axial-Wandventilator Axial-Wandventilator mit quadratischer Wandplatte, DN200, Drehstrom, e**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 540 m3/h
Drehzahl : 1.490 1/min
Drehzahlsteuerbar : +
Reversierbarkeit : +
Spannungsart : Drehstrom
Bemessungsspannung : 400 V
Netzfrequenz : 50 Hz
Nennleistung : 30 W
cos : 0,22
INenn : 0,19 A
Imax bei UNenn : 0,19 A
Schutzart : IP 64
Wärmeklasse : F
Einbauart : Aufputz
Material : Stahlblech, verzinkt
Farbe : verzinkt
Gewicht : 7,1 kg
Gewicht mit Verpackung : 8,14 kg
Nennweite : 200 mm
Breite : 345 mm
Höhe : 345 mm
Tiefe : 220,5 mm
Breite mit Verpackung : 415 mm
Höhe mit Verpackung : 415 mm
Tiefe mit Verpackung : 300 mm
EX-Bezeichnung nach ATEX-Richtlinie : Ex II 2 D
EX-Bezeichnung nach Norm : Ex tb IIIC T135 C Db IP64
X / Ex h IIIC T135 C Db X
Ta-Umgebungstemperatur : -40  C < Ta < +40  C
IA/IN : 3,7
Zeit tA : 450 sek
Betriebsart : S1
PTC DIN 44082 : M 100
EG-Baumusterprüfbescheinigung : TÜV-A 19 ATEX0102 X,
IECEx EPS 19.0018X
Temperaturklasse : T135 C
Wärmeklasse von Isolierstoffen Th. Cl. : 155 (F)
Verpackungseinheit : 1 Stück
Sortiment : G
GTIN (EAN) : 4012799832003
Hersteller: MAICO
DZQ 20/4 B Ex t Axial-Wandventilator
Artikelnummer: 0083.0200
Menge: 1,000 Stck

**10.1313 DZS 20/4 Axial-Wandventilator Axial-Wandventilator mit Stahlwandring, DN200, Drehstrom, explosionsge**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 540 m3/h
Drehzahl : 1.490 1/min
Drehzahlsteuerbar : +
Reversierbarkeit : +
Spannungsart : Drehstrom
Bemessungsspannung : 400 V
Netzfrequenz : 50 Hz
Nennleistung : 30 W
cos : 0,22
INenn : 0,19 A
Imax bei UNenn : 0,19 A
Schutzart : IP 64
Wärmeklasse : F
Einbauart : Aufputz
Material : Stahlblech, verzinkt
Farbe : verzinkt
Gewicht : 6,4 kg
Gewicht mit Verpackung : 6,96 kg
Nennweite : 200 mm
Breite : 345 mm
Höhe : 345 mm
Tiefe : 236 mm
Breite mit Verpackung : 305 mm
Höhe mit Verpackung : 280 mm
Tiefe mit Verpackung : 305 mm
EX-Bezeichnung nach ATEX-Richtlinie : Ex II 2 D
EX-Bezeichnung nach Norm : Ex tb IIIC T135 C Db IP64
X / Ex h IIIC T135 C Db X
Ta-Umgebungstemperatur : -40  C < Ta < +40  C
IA/IN : 3,7
Zeit tA : 450 sek
Betriebsart : S1
PTC DIN 44082 : M 100
EG-Baumusterprüfbescheinigung : TÜV-A 19 ATEX0102 X,
IECEx EPS 19.0018X
Temperaturklasse : T135 C
Wärmeklasse von Isolierstoffen Th. Cl. : 155 (F)
Verpackungseinheit : 1 Stück
Sortiment : G
GTIN (EAN) : 4012799942016
Hersteller: MAICO
DZS 20/4 B Ex t Axial-Wandventilator
Artikelnummer: 0094.0201
Menge: 1,000 Stck

**10.1314 DZQ 20/2 Axial-Wandventilator Axial-Wandventilator mit quadratischer Wandplatte, DN200, Drehstrom, e**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.090 m3/h
Drehzahl : 2.950 1/min
Drehzahlsteuerbar : +
Reversierbarkeit : +
Spannungsart : Drehstrom
Bemessungsspannung : 400 V
Netzfrequenz : 50 Hz
Nennleistung : 65 W
cos : 0,4
INenn : 0,23 A
Imax bei UNenn : 0,25 A
Schutzart : IP 64
Wärmeklasse : F
Einbauart : Aufputz
Material : Stahlblech, verzinkt
Farbe : verzinkt
Gewicht : 7,1 kg
Gewicht mit Verpackung : 8,25 kg
Nennweite : 200 mm
Breite : 345 mm
Höhe : 345 mm
Tiefe : 220,5 mm
Breite mit Verpackung : 415 mm
Höhe mit Verpackung : 415 mm
Tiefe mit Verpackung : 300 mm
EX-Bezeichnung nach ATEX-Richtlinie : Ex II 2 D
EX-Bezeichnung nach Norm : Ex tb IIIC T135 C Db IP64
X / Ex h IIIC T135 C Db X
Ta-Umgebungstemperatur : -40  C < Ta < +40  C
IA/IN : 7,3
Zeit tA : 69 sek
Betriebsart : S1
PTC DIN 44082 : M 100
EG-Baumusterprüfbescheinigung : TÜV-A 19 ATEX0102 X,
IECEx EPS 19.0018X
Temperaturklasse : T135 C
Wärmeklasse von Isolierstoffen Th. Cl. : 155 (F)
Verpackungseinheit : 1 Stück
Sortiment : G
GTIN (EAN) : 4012799832010
Hersteller: MAICO
DZQ 20/2 B Ex t Axial-Wandventilator
Artikelnummer: 0083.0201
Menge: 1,000 Stck

**10.1315 DZS 20/2 Axial-Wandventilator Axial-Wandventilator mit Stahlwandring, DN200, Drehstrom, explosionsge**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.090 m3/h
Drehzahl : 2.950 1/min
Drehzahlsteuerbar : +
Reversierbarkeit : +
Spannungsart : Drehstrom
Bemessungsspannung : 400 V
Netzfrequenz : 50 Hz
Nennleistung : 65 W
cos : 0,4
INenn : 0,23 A
Imax bei UNenn : 0,25 A
Schutzart : IP 64
Wärmeklasse : F
Einbauart : Aufputz
Material : Stahlblech, verzinkt
Farbe : verzinkt
Gewicht : 6,5 kg
Gewicht mit Verpackung : 7,03 kg
Nennweite : 200 mm
Breite : 345 mm
Höhe : 345 mm
Tiefe : 236 mm
Breite mit Verpackung : 305 mm
Höhe mit Verpackung : 280 mm
Tiefe mit Verpackung : 305 mm
EX-Bezeichnung nach ATEX-Richtlinie : Ex II 2 D
EX-Bezeichnung nach Norm : Ex tb IIIC T135 C Db IP64
X / Ex h IIIC T135 C Db X
Ta-Umgebungstemperatur : -40  C < Ta < +40  C
IA/IN : 7,3
Zeit tA : 69 sek
Betriebsart : S1
PTC DIN 44082 : M 100
EG-Baumusterprüfbescheinigung : TÜV-A 19 ATEX0102 X,
IECEx EPS 19.0018X
Temperaturklasse : T135 C
Wärmeklasse von Isolierstoffen Th. Cl. : 155 (F)
Verpackungseinheit : 1 Stück
Sortiment : G
GTIN (EAN) : 4012799942023
Hersteller: MAICO
DZS 20/2 B Ex t Axial-Wandventilator
Artikelnummer: 0094.0202
Menge: 1,000 Stck

**10.1316 DZQ 25/4 Axial-Wandventilator Axial-Wandventilator mit quadratischer Wandplatte, DN250, Drehstrom, e**
Produktausführung :
Drehstrommotor
Ex II 2D Ex tb IIIC T135 C/T200 C Db IP64 X / Ex II 2D
Ex h IIIC T135 C/T200 C Db X.
Für Einsatztemperaturen von -40  C < Ta < +60  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 950 m3/h
Drehzahl : 1.475 1/min
Drehzahlsteuerbar : +
Reversierbarkeit : +
Spannungsart : Drehstrom
Bemessungsspannung : 400 V
Netzfrequenz : 50 Hz
Nennleistung : 38 W
cos : 0,28
INenn : 0,19 A
Imax bei UNenn : 0,19 A
Schutzart : IP 64
Wärmeklasse : F
Einbauart : Aufputz
Material : Stahlblech, verzinkt
Farbe : verzinkt
Gewicht : 7,6 kg
Gewicht mit Verpackung : 8,75 kg
Nennweite : 250 mm
Breite : 400 mm
Höhe : 400 mm
Tiefe : 222,5 mm
Breite mit Verpackung : 415 mm
Höhe mit Verpackung : 415 mm
Tiefe mit Verpackung : 300 mm
EX-Bezeichnung nach ATEX-Richtlinie : Ex II 2 D
EX-Bezeichnung nach Norm : Ex tb IIIC T135 C Db IP64
X / Ex h IIIC T135 C Db X
Ta-Umgebungstemperatur : -40  C < Ta < +60  C
IA/IN : 3,7
Zeit tA : 450 sek
Betriebsart : S1
PTC DIN 44082 : M 100
EG-Baumusterprüfbescheinigung : TÜV-A 19 ATEX0102 X,
IECEx EPS 19.0018X
Temperaturklasse : T200 C
Wärmeklasse von Isolierstoffen Th. Cl. : 155 (F)
Verpackungseinheit : 1 Stück
Sortiment : G
GTIN (EAN) : 4012799832027
Hersteller: MAICO
DZQ 25/4 B Ex t Axial-Wandventilator
Artikelnummer: 0083.0202
Menge: 1,000 Stck

**10.1317 DZS 25/4 Axial-Wandventilator Axial-Wandventilator mit Stahlwandring, DN250, Drehstrom, explosionsge**
Produktausführung :
Drehstrommotor
Ex II 2D Ex tb IIIC T135 C/T200 C Db IP64 X / Ex II 2D
Ex h IIIC T135 C/T200 C Db X.
Für Einsatztemperaturen von -40  C < Ta < +60  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 950 m3/h
Drehzahl : 1.475 1/min
Drehzahlsteuerbar : +
Reversierbarkeit : +
Spannungsart : Drehstrom
Bemessungsspannung : 400 V
Netzfrequenz : 50 Hz
Nennleistung : 38 W
cos : 0,28
INenn : 0,19 A
Imax bei UNenn : 0,19 A
Schutzart : IP 64
Wärmeklasse : F
Einbauart : Aufputz
Material : Stahlblech, verzinkt
Farbe : verzinkt
Gewicht : 7,7 kg
Gewicht mit Verpackung : 7,76 kg
Nennweite : 250 mm
Breite : 400 mm
Höhe : 400 mm
Tiefe : 245 mm
Breite mit Verpackung : 365 mm
Höhe mit Verpackung : 315 mm
Tiefe mit Verpackung : 365 mm
EX-Bezeichnung nach ATEX-Richtlinie : Ex II 2 D
EX-Bezeichnung nach Norm : Ex tb IIIC T135 C Db IP64
X / Ex h IIIC T135 C Db X
Ta-Umgebungstemperatur : -40  C < Ta < +60  C
IA/IN : 3,7
Zeit tA : 450 sek
Betriebsart : S1
PTC DIN 44082 : M 100
EG-Baumusterprüfbescheinigung : TÜV-A 19 ATEX0102 X,
IECEx EPS 19.0018X
Temperaturklasse : T200 C
Wärmeklasse von Isolierstoffen Th. Cl. : 155 (F)
Verpackungseinheit : 1 Stück
Sortiment : G
GTIN (EAN) : 4012799942030
Hersteller: MAICO
DZS 25/4 B Ex t Axial-Wandventilator
Artikelnummer: 0094.0203
Menge: 1,000 Stck

**10.1318 DZQ 25/2 Axial-Wandventilator Axial-Wandventilator mit quadratischer Wandplatte, DN250, Drehstrom, e**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.880 m3/h
Drehzahl : 2.880 1/min
Drehzahlsteuerbar : +
Reversierbarkeit : +
Spannungsart : Drehstrom
Bemessungsspannung : 400 V
Netzfrequenz : 50 Hz
Nennleistung : 130 W
cos : 0,65
INenn : 0,28 A
Imax bei UNenn : 0,41 A
Schutzart : IP 64
Wärmeklasse : F
Einbauart : Aufputz
Material : Stahlblech, verzinkt
Farbe : verzinkt
Gewicht : 7,1 kg
Gewicht mit Verpackung : 8,14 kg
Nennweite : 250 mm
Breite : 400 mm
Höhe : 400 mm
Tiefe : 222,5 mm
Breite mit Verpackung : 415 mm
Höhe mit Verpackung : 415 mm
Tiefe mit Verpackung : 300 mm
EX-Bezeichnung nach ATEX-Richtlinie : Ex II 2 D
EX-Bezeichnung nach Norm : Ex tb IIIC T135 C Db IP64
X / Ex h IIIC T135 C Db X
Ta-Umgebungstemperatur : -40  C < Ta < +40  C
IA/IN : 6,1
Zeit tA : 69 sek
Betriebsart : S1
PTC DIN 44082 : M 100
EG-Baumusterprüfbescheinigung : TÜV-A 19 ATEX0102 X,
IECEx EPS 19.0018X
Temperaturklasse : T135 C
Wärmeklasse von Isolierstoffen Th. Cl. : 155 (F)
Verpackungseinheit : 1 Stück
Sortiment : G
GTIN (EAN) : 4012799832034
Hersteller: MAICO
DZQ 25/2 B Ex t Axial-Wandventilator
Artikelnummer: 0083.0203
Menge: 1,000 Stck

**10.1319 DZS 25/2 Axial-Wandventilator Axial-Wandventilator mit Stahlwandring, DN250, Drehstrom, explosionsge**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.880 m3/h
Drehzahl : 2.880 1/min
Drehzahlsteuerbar : +
Reversierbarkeit : +
Spannungsart : Drehstrom
Bemessungsspannung : 400 V
Netzfrequenz : 50 Hz
Nennleistung : 130 W
cos : 0,65
INenn : 0,28 A
Imax bei UNenn : 0,36 A
Schutzart : IP 64
Wärmeklasse : F
Einbauart : Aufputz
Material : Stahlblech, verzinkt
Farbe : verzinkt
Gewicht : 7 kg
Gewicht mit Verpackung : 7,89 kg
Nennweite : 250 mm
Breite : 400 mm
Höhe : 400 mm
Tiefe : 245 mm
Breite mit Verpackung : 360 mm
Höhe mit Verpackung : 310 mm
Tiefe mit Verpackung : 360 mm
EX-Bezeichnung nach ATEX-Richtlinie : Ex II 2 D
EX-Bezeichnung nach Norm : Ex tb IIIC T135 C Db IP64
X / Ex h IIIC T135 C Db X
Ta-Umgebungstemperatur : -40  C < Ta < +40  C
IA/IN : 6,1
Zeit tA : 69 sek
Betriebsart : S1
PTC DIN 44082 : M 100
EG-Baumusterprüfbescheinigung : TÜV-A 19 ATEX0102 X,
IECEx EPS 19.0018X
Temperaturklasse : T135 C
Wärmeklasse von Isolierstoffen Th. Cl. : 155 (F)
Verpackungseinheit : 1 Stück
Sortiment : G
GTIN (EAN) : 4012799942047
Hersteller: MAICO
DZS 25/2 B Ex t Axial-Wandventilator
Artikelnummer: 0094.0204
Menge: 1,000 Stck

**10.1320 DZQ 30/6 Axial-Wandventilator Axial-Wandventilator mit quadratischer Wandplatte, DN300, Drehstrom, e**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.100 m3/h
Drehzahl : 985 1/min
Drehzahlsteuerbar : +
Reversierbarkeit : +
Spannungsart : Drehstrom
Bemessungsspannung : 400 V
Netzfrequenz : 50 Hz
Nennleistung : 25 W
cos : 0,27
INenn : 0,12 A
Imax bei UNenn : 0,13 A
Schutzart : IP 64
Wärmeklasse : F
Einbauart : Aufputz
Material : Stahlblech, verzinkt
Farbe : verzinkt
Gewicht : 12 kg
Gewicht mit Verpackung : 13,62 kg
Nennweite : 300 mm
Breite : 465 mm
Höhe : 465 mm
Tiefe : 255,5 mm
Breite mit Verpackung : 480 mm
Höhe mit Verpackung : 480 mm
Tiefe mit Verpackung : 330 mm
EX-Bezeichnung nach ATEX-Richtlinie : Ex II 2 D
EX-Bezeichnung nach Norm : Ex tb IIIC T135 C Db IP64
X / Ex h IIIC T135 C Db X
Ta-Umgebungstemperatur : -40  C < Ta < +40  C
IA/IN : 3,4
Zeit tA : 1390 sek
Betriebsart : S1
PTC DIN 44082 : M 80
EG-Baumusterprüfbescheinigung : TÜV-A 19 ATEX0102 X,
IECEx EPS 19.0018X
Temperaturklasse : T135 C
Wärmeklasse von Isolierstoffen Th. Cl. : 155 (F)
Verpackungseinheit : 1 Stück
Sortiment : G
GTIN (EAN) : 4012799832041
Hersteller: MAICO
DZQ 30/6 B Ex t Axial-Wandventilator
Artikelnummer: 0083.0204
Menge: 1,000 Stck

**10.1321 DZS 30/6 Axial-Wandventilator Axial-Wandventilator mit Stahlwandring, DN300, Drehstrom, explosionsge**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.100 m3/h
Drehzahl : 985 1/min
Drehzahlsteuerbar : +
Reversierbarkeit : +
Spannungsart : Drehstrom
Bemessungsspannung : 400 V
Netzfrequenz : 50 Hz
Nennleistung : 25 W
cos : 0,27
INenn : 0,12 A
Imax bei UNenn : 0,13 A
Schutzart : IP 64
Wärmeklasse : F
Einbauart : Aufputz
Material : Stahlblech, verzinkt
Farbe : verzinkt
Gewicht : 7,9 kg
Gewicht mit Verpackung : 8,3 kg
Nennweite : 300 mm
Breite : 465 mm
Höhe : 465 mm
Tiefe : 278 mm
Breite mit Verpackung : 480 mm
Höhe mit Verpackung : 480 mm
Tiefe mit Verpackung : 320 mm
EX-Bezeichnung nach ATEX-Richtlinie : Ex II 2 D
EX-Bezeichnung nach Norm : Ex tb IIIC T135 C Db IP64
X / Ex h IIIC T135 C Db X
Ta-Umgebungstemperatur : -40  C < Ta < +40  C
IA/IN : 3,4
Zeit tA : 1390 sek
Betriebsart : S1
PTC DIN 44082 : M 80
EG-Baumusterprüfbescheinigung : TÜV-A 19 ATEX0102 X,
IECEx EPS 19.0018X
Temperaturklasse : T135 C
Wärmeklasse von Isolierstoffen Th. Cl. : 155 (F)
Verpackungseinheit : 1 Stück
Sortiment : G
GTIN (EAN) : 4012799942054
Hersteller: MAICO
DZS 30/6 B Ex t Axial-Wandventilator
Artikelnummer: 0094.0205
Menge: 1,000 Stck

**10.1322 DZQ 30/4 Axial-Wandventilator Axial-Wandventilator mit quadratischer Wandplatte, DN300, Drehstrom, e**
Produktausführung :
Drehstrommotor
Ex II 2D Ex tb IIIC T135 C/T200 C Db IP64 X / Ex II 2D
Ex h IIIC T135 C/T200 C Db X.
Für Einsatztemperaturen von -40  C < Ta < +60  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.730 m3/h
Drehzahl : 1.475 1/min
Drehzahlsteuerbar : +
Reversierbarkeit : +
Spannungsart : Drehstrom
Bemessungsspannung : 400 V
Netzfrequenz : 50 Hz
Nennleistung : 95 W
cos : 0,28
INenn : 0,48 A
Imax bei UNenn : 0,49 A
Schutzart : IP 64
Wärmeklasse : F
Einbauart : Aufputz
Material : Stahlblech, verzinkt
Farbe : verzinkt
Gewicht : 9,4 kg
Gewicht mit Verpackung : 11,08 kg
Nennweite : 300 mm
Breite : 465 mm
Höhe : 465 mm
Tiefe : 231,5 mm
Breite mit Verpackung : 480 mm
Höhe mit Verpackung : 480 mm
Tiefe mit Verpackung : 330 mm
EX-Bezeichnung nach ATEX-Richtlinie : Ex II 2 D
EX-Bezeichnung nach Norm : Ex tb IIIC T200 C Db IP64
X / Ex h IIIC T200 C Db X
Ta-Umgebungstemperatur : -40  C < Ta < +60  C
IA/IN : 3,4
Zeit tA : 170 sek
Betriebsart : S1
PTC DIN 44082 : M 130
EG-Baumusterprüfbescheinigung : TÜV-A 19 ATEX0102 X,
IECEx EPS 19.0018X
Temperaturklasse : T200 C
Wärmeklasse von Isolierstoffen Th. Cl. : 155 (F)
Verpackungseinheit : 1 Stück
Sortiment : G
GTIN (EAN) : 4012799832058
Hersteller: MAICO
DZQ 30/4 B Ex t Axial-Wandventilator
Artikelnummer: 0083.0205
Menge: 1,000 Stck

**10.1323 DZS 30/4 Axial-Wandventilator Axial-Wandventilator mit Stahlwandring, DN300, Drehstrom, explosionsge**
Produktausführung :
Drehstrommotor
Ex II 2D Ex tb IIIC T135 C/T200 C Db IP64 X / Ex II 2D
Ex h IIIC T135 C/T200 C Db X.
Für Einsatztemperaturen von -40  C < Ta < +60  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.730 m3/h
Drehzahl : 1.475 1/min
Drehzahlsteuerbar : +
Reversierbarkeit : +
Spannungsart : Drehstrom
Bemessungsspannung : 400 V
Netzfrequenz : 50 Hz
Nennleistung : 95 W
cos : 0,28
INenn : 0,48 A
Imax bei UNenn : 0,49 A
Schutzart : IP 64
Wärmeklasse : F
Einbauart : Aufputz
Material : Stahlblech, verzinkt
Farbe : verzinkt
Gewicht : 7,4 kg
Gewicht mit Verpackung : 9,24 kg
Nennweite : 300 mm
Breite : 465 mm
Höhe : 465 mm
Tiefe : 254 mm
Breite mit Verpackung : 480 mm
Höhe mit Verpackung : 480 mm
Tiefe mit Verpackung : 320 mm
EX-Bezeichnung nach ATEX-Richtlinie : Ex II 2 D
EX-Bezeichnung nach Norm : Ex tb IIIC T200 C Db IP64
X / Ex h IIIC T200 C Db X
Ta-Umgebungstemperatur : -40  C < Ta < +60  C
IA/IN : 3,4
Zeit tA : 170 sek
Betriebsart : S1
PTC DIN 44082 : M 130
EG-Baumusterprüfbescheinigung : TÜV-A 19 ATEX0102 X,
IECEx EPS 19.0018X
Temperaturklasse : T200 C
Wärmeklasse von Isolierstoffen Th. Cl. : 155 (F)
Verpackungseinheit : 1 Stück
Sortiment : G
GTIN (EAN) : 4012799942061
Hersteller: MAICO
DZS 30/4 B Ex t Axial-Wandventilator
Artikelnummer: 0094.0206
Menge: 1,000 Stck

**10.1324 DZQ 30/2 Axial-Wandventilator Axial-Wandventilator mit quadratischer Wandplatte, DN300, Drehstrom, e**
Produktausführung :
Drehstrommotor
Ex II 2D Ex tb IIIC T135 C/T200 C Db IP64 X / Ex II 2D
Ex h IIIC T135 C/T200 C Db X.
Für Einsatztemperaturen von -40  C < Ta < +60  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 3.380 m3/h
Drehzahl : 2.910 1/min
Drehzahlsteuerbar : +
Reversierbarkeit : +
Spannungsart : Drehstrom
Bemessungsspannung : 400 V
Netzfrequenz : 50 Hz
Nennleistung : 240 W
cos : 0,73
INenn : 0,46 A
IMax : 1 A
Imax bei UNenn : 0,85 A
Schutzart : IP 64
Wärmeklasse : F
Einbauart : Aufputz
Material : Stahlblech, verzinkt
Farbe : verzinkt
Gewicht : 12,5 kg
Gewicht mit Verpackung : 14,09 kg
Nennweite : 300 mm
Breite : 465 mm
Höhe : 465 mm
Tiefe : 255,5 mm
Breite mit Verpackung : 480 mm
Höhe mit Verpackung : 480 mm
Tiefe mit Verpackung : 330 mm
EX-Bezeichnung nach ATEX-Richtlinie : Ex II 2 D
EX-Bezeichnung nach Norm : Ex tb IIIC T200 C Db IP64
X / Ex h IIIC T200 C Db X
Ta-Umgebungstemperatur : -40  C < Ta < +60  C
IA/IN : 8,5
Zeit tA : 85 sek
Betriebsart : S1
PTC DIN 44082 : M 100
EG-Baumusterprüfbescheinigung : TÜV-A 19 ATEX0102 X,
IECEx EPS 19.0018X
Temperaturklasse : T200 C
Wärmeklasse von Isolierstoffen Th. Cl. : 155 (F)
Verpackungseinheit : 1 Stück
Sortiment : G
GTIN (EAN) : 4012799832065
Hersteller: MAICO
DZQ 30/2 B Ex t Axial-Wandventilator
Artikelnummer: 0083.0206
Menge: 1,000 Stck

**10.1325 DZS 30/2 Axial-Wandventilator Axial-Wandventilator mit Stahlwandring, DN300, Drehstrom, explosionsge**
Produktausführung :
Drehstrommotor
Ex II 2D Ex tb IIIC T135 C/T200 C Db IP64 X / Ex II 2D
Ex h IIIC T135 C/T200 C Db X.
Für Einsatztemperaturen von -40  C < Ta < +60  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 3.380 m3/h
Drehzahl : 2.910 1/min
Drehzahlsteuerbar : +
Reversierbarkeit : +
Spannungsart : Drehstrom
Bemessungsspannung : 400 V
Netzfrequenz : 50 Hz
Nennleistung : 240 W
cos : 0,73
INenn : 0,46 A
IMax : 1 A
Imax bei UNenn : 0,85 A
Schutzart : IP 64
Wärmeklasse : F
Einbauart : Aufputz
Material : Stahlblech, verzinkt
Farbe : verzinkt
Gewicht : 10,5 kg
Gewicht mit Verpackung : 12,33 kg
Nennweite : 300 mm
Breite : 465 mm
Höhe : 465 mm
Tiefe : 278 mm
Breite mit Verpackung : 480 mm
Höhe mit Verpackung : 480 mm
Tiefe mit Verpackung : 325 mm
EX-Bezeichnung nach ATEX-Richtlinie : Ex II 2 D
EX-Bezeichnung nach Norm : Ex tb IIIC T200 C Db IP64
X / Ex h IIIC T200 C Db X
Ta-Umgebungstemperatur : -40  C < Ta < +60  C
IA/IN : 8,5
Zeit tA : 85 sek
Betriebsart : S1
PTC DIN 44082 : M 100
EG-Baumusterprüfbescheinigung : TÜV-A 19 ATEX0102 X,
IECEx EPS 19.0018X
Temperaturklasse : T200 C
Wärmeklasse von Isolierstoffen Th. Cl. : 155 (F)
Verpackungseinheit : 1 Stück
Sortiment : G
GTIN (EAN) : 4012799942078
Hersteller: MAICO
DZS 30/2 B Ex t Axial-Wandventilator
Artikelnummer: 0094.0207
Menge: 1,000 Stck

**10.1326 DZQ 35/6 Axial-Wandventilator Axial-Wandventilator mit quadratischer Wandplatte, DN350, Drehstrom, e**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 1.750 m3/h
Drehzahl : 970 1/min
Drehzahlsteuerbar : +
Reversierbarkeit : +
Spannungsart : Drehstrom
Bemessungsspannung : 400 V
Netzfrequenz : 50 Hz
Nennleistung : 35 W
cos : 0,38
INenn : 0,13 A
Imax bei UNenn : 0,15 A
Schutzart : IP 64
Wärmeklasse : F
Einbauart : Aufputz
Material : Stahlblech, verzinkt
Farbe : verzinkt
Gewicht : 13,3 kg
Gewicht mit Verpackung : 15,28 kg
Nennweite : 350 mm
Breite : 525 mm
Höhe : 525 mm
Tiefe : 273,5 mm
Breite mit Verpackung : 540 mm
Höhe mit Verpackung : 540 mm
Tiefe mit Verpackung : 335 mm
EX-Bezeichnung nach ATEX-Richtlinie : Ex II 2 D
EX-Bezeichnung nach Norm : Ex tb IIIC T135 C Db IP64
X / Ex h IIIC T135 C Db X
Ta-Umgebungstemperatur : -40  C < Ta < +40  C
IA/IN : 3,2
Zeit tA : 1390 sek
Betriebsart : S1
PTC DIN 44082 : M 80
EG-Baumusterprüfbescheinigung : TÜV-A 19 ATEX0102 X,
IECEx EPS 19.0018X
Temperaturklasse : T135 C
Wärmeklasse von Isolierstoffen Th. Cl. : 155 (F)
Verpackungseinheit : 1 Stück
Sortiment : G
GTIN (EAN) : 4012799832072
Hersteller: MAICO
DZQ 35/6 B Ex t Axial-Wandventilator
Artikelnummer: 0083.0207
Menge: 1,000 Stck

**10.1327 DZS 35/6 Axial-Wandventilator Axial-Wandventilator mit Stahlwandring, DN350, Drehstrom, explosionsge**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 1.750 m3/h
Drehzahl : 970 1/min
Drehzahlsteuerbar : +
Reversierbarkeit : +
Spannungsart : Drehstrom
Bemessungsspannung : 400 V
Netzfrequenz : 50 Hz
Nennleistung : 35 W
cos : 0,38
INenn : 0,13 A
Imax bei UNenn : 0,15 A
Schutzart : IP 64
Wärmeklasse : F
Einbauart : Aufputz
Material : Stahlblech, verzinkt
Farbe : verzinkt
Gewicht : 10,8 kg
Gewicht mit Verpackung : 13,07 kg
Nennweite : 350 mm
Breite : 525 mm
Höhe : 525 mm
Tiefe : 278 mm
Breite mit Verpackung : 610 mm
Höhe mit Verpackung : 610 mm
Tiefe mit Verpackung : 400 mm
EX-Bezeichnung nach ATEX-Richtlinie : Ex II 2 D
EX-Bezeichnung nach Norm : Ex tb IIIC T135 C Db IP64
X / Ex h IIIC T135 C Db X
Ta-Umgebungstemperatur : -40  C < Ta < +40  C
IA/IN : 3,2
Zeit tA : 1390 sek
Betriebsart : S1
PTC DIN 44082 : M 80
EG-Baumusterprüfbescheinigung : TÜV-A 19 ATEX0102 X,
IECEx EPS 19.0018X
Temperaturklasse : T135 C
Wärmeklasse von Isolierstoffen Th. Cl. : 155 (F)
Verpackungseinheit : 1 Stück
Sortiment : G
GTIN (EAN) : 4012799942085
Hersteller: MAICO
DZS 35/6 B Ex t Axial-Wandventilator
Artikelnummer: 0094.0208
Menge: 1,000 Stck

**10.1328 DZQ 35/4 Axial-Wandventilator Axial-Wandventilator mit quadratischer Wandplatte, DN350, Drehstrom, e**
Produktausführung :
Drehstrommotor
Ex II 2D Ex tb IIIC T135 C/T200 C Db IP64 X / Ex II 2D
Ex h IIIC T135 C/T200 C Db X.
Für Einsatztemperaturen von -40  C < Ta < +60  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 2.660 m3/h
Drehzahl : 1.455 1/min
Drehzahlsteuerbar : +
Reversierbarkeit : +
Spannungsart : Drehstrom
Bemessungsspannung : 400 V
Netzfrequenz : 50 Hz
Nennleistung : 125 W
cos : 0,36
INenn : 0,49 A
Imax bei UNenn : 0,51 A
Schutzart : IP 64
Wärmeklasse : F
Einbauart : Aufputz
Material : Stahlblech, verzinkt
Farbe : verzinkt
Gewicht : 10,6 kg
Gewicht mit Verpackung : 12,6 kg
Nennweite : 350 mm
Breite : 525 mm
Höhe : 525 mm
Tiefe : 263,5 mm
Breite mit Verpackung : 540 mm
Höhe mit Verpackung : 540 mm
Tiefe mit Verpackung : 335 mm
EX-Bezeichnung nach ATEX-Richtlinie : Ex II 2 D
EX-Bezeichnung nach Norm : Ex tb IIIC T200 C Db IP64
X / Ex h IIIC T200 C Db X
Ta-Umgebungstemperatur : -40  C < Ta < +60  C
IA/IN : 3,4
Zeit tA : 170 sek
Betriebsart : S1
PTC DIN 44082 : M 130
EG-Baumusterprüfbescheinigung : TÜV-A 19 ATEX0102 X,
IECEx EPS 19.0018X
Temperaturklasse : T200 C
Wärmeklasse von Isolierstoffen Th. Cl. : 155 (F)
Verpackungseinheit : 1 Stück
Sortiment : G
GTIN (EAN) : 4012799832089
Hersteller: MAICO
DZQ 35/4 B Ex t Axial-Wandventilator
Artikelnummer: 0083.0208
Menge: 1,000 Stck

**10.1329 DZS 35/4 Axial-Wandventilator Axial-Wandventilator mit Stahlwandring, DN350, Drehstrom, explosionsge**
Produktausführung :
Drehstrommotor
Ex II 2D Ex tb IIIC T135 C/T200 C Db IP64 X / Ex II 2D
Ex h IIIC T135 C/T200 C Db X.
Für Einsatztemperaturen von -40  C < Ta < +60  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 2.660 m3/h
Drehzahl : 1.455 1/min
Drehzahlsteuerbar : +
Reversierbarkeit : +
Spannungsart : Drehstrom
Bemessungsspannung : 400 V
Netzfrequenz : 50 Hz
Nennleistung : 125 W
cos : 0,36
INenn : 0,49 A
Imax bei UNenn : 0,51 A
Schutzart : IP 64
Wärmeklasse : F
Einbauart : Aufputz
Material : Stahlblech, verzinkt
Farbe : verzinkt
Gewicht : 10,84 kg
Gewicht mit Verpackung : 12,6 kg
Nennweite : 350 mm
Breite : 525 mm
Höhe : 525 mm
Tiefe : 268 mm
Breite mit Verpackung : 615 mm
Höhe mit Verpackung : 615 mm
Tiefe mit Verpackung : 400 mm
EX-Bezeichnung nach ATEX-Richtlinie : Ex II 2 D
EX-Bezeichnung nach Norm : Ex tb IIIC T200 C Db IP64
X / Ex h IIIC T200 C Db X
Ta-Umgebungstemperatur : -40  C < Ta < +60  C
IA/IN : 3,4
Zeit tA : 170 sek
Betriebsart : S1
PTC DIN 44082 : M 130
EG-Baumusterprüfbescheinigung : TÜV-A 19 ATEX0102 X,
IECEx EPS 19.0018X
Temperaturklasse : T200 C
Wärmeklasse von Isolierstoffen Th. Cl. : 155 (F)
Verpackungseinheit : 1 Stück
Sortiment : G
GTIN (EAN) : 4012799942092
Hersteller: MAICO
DZS 35/4 B Ex t Axial-Wandventilator
Artikelnummer: 0094.0209
Menge: 1,000 Stck

**10.1330 DZQ 35/2 Axial-Wandventilator Axial-Wandventilator mit quadratischer Wandplatte, DN350, Drehstrom, e**
Produktausführung :
Drehstrommotor
Ex II 2D Ex tb IIIC T135 C/T200 C Db IP64 X / Ex II 2D
Ex h IIIC T135 C/T200 C Db X.
Für Einsatztemperaturen von -40  C < Ta < +60  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 5.460 m3/h
Drehzahl : 2.900 1/min
Drehzahlsteuerbar : -
Reversierbarkeit : +
Spannungsart : Drehstrom
Bemessungsspannung : 400 V
Netzfrequenz : 50 Hz
Nennleistung : 580 W
cos : 0,64
INenn : 1,3 A
Imax bei UNenn : 1,96 A
Schutzart : IP 64
Wärmeklasse : F
Einbauart : Aufputz
Material : Stahlblech, verzinkt
Farbe : verzinkt
Gewicht : 13,7 kg
Gewicht mit Verpackung : 15,67 kg
Nennweite : 350 mm
Breite : 525 mm
Höhe : 525 mm
Tiefe : 288,5 mm
Breite mit Verpackung : 540 mm
Höhe mit Verpackung : 540 mm
Tiefe mit Verpackung : 335 mm
EX-Bezeichnung nach ATEX-Richtlinie : Ex II 2 D
EX-Bezeichnung nach Norm : Ex tb IIIC T200 C Db IP64
X / Ex h IIIC T200 C Db X
Ta-Umgebungstemperatur : -40  C < Ta < +60  C
IA/IN : 6,9
Zeit tA : 35 sek
Betriebsart : S1
PTC DIN 44082 : M 100
EG-Baumusterprüfbescheinigung : TÜV-A 19 ATEX0102 X,
IECEx EPS 19.0018X
Temperaturklasse : T200 C
Wärmeklasse von Isolierstoffen Th. Cl. : 155 (F)
Verpackungseinheit : 1 Stück
Sortiment : G
GTIN (EAN) : 4012799832096
Hersteller: MAICO
DZQ 35/2 B Ex t Axial-Wandventilator
Artikelnummer: 0083.0209
Menge: 1,000 Stck

**10.1331 DZS 35/2 Axial-Wandventilator Axial-Wandventilator mit Stahlwandring, DN350, Drehstrom, explosionsge**
Produktausführung :
Drehstrommotor
Ex II 2D Ex tb IIIC T135 C/T200 C Db IP64 X / Ex II 2D
Ex h IIIC T135 C/T200 C Db X.
Für Einsatztemperaturen von -40  C < Ta < +60  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 5.460 m3/h
Drehzahl : 2.900 1/min
Drehzahlsteuerbar : -
Reversierbarkeit : +
Spannungsart : Drehstrom
Bemessungsspannung : 400 V
Netzfrequenz : 50 Hz
Nennleistung : 580 W
cos : 0,64
INenn : 1,3 A
Imax bei UNenn : 1,96 A
Schutzart : IP 64
Wärmeklasse : F
Einbauart : Aufputz
Material : Stahlblech, verzinkt
Farbe : verzinkt
Gewicht : 13,07 kg
Gewicht mit Verpackung : 16 kg
Nennweite : 350 mm
Breite : 525 mm
Höhe : 525 mm
Tiefe : 293 mm
Breite mit Verpackung : 610 mm
Höhe mit Verpackung : 610 mm
Tiefe mit Verpackung : 400 mm
EX-Bezeichnung nach ATEX-Richtlinie : Ex II 2 D
EX-Bezeichnung nach Norm : Ex tb IIIC T200 C Db IP64
X / Ex h IIIC T200 C Db X
Ta-Umgebungstemperatur : -40  C < Ta < +60  C
IA/IN : 6,9
Zeit tA : 35 sek
Betriebsart : S1
PTC DIN 44082 : M 100
EG-Baumusterprüfbescheinigung : TÜV-A 19 ATEX0102 X,
IECEx EPS 19.0018X
Temperaturklasse : T200 C
Wärmeklasse von Isolierstoffen Th. Cl. : 155 (F)
Verpackungseinheit : 1 Stück
Sortiment : G
GTIN (EAN) : 4012799942108
Hersteller: MAICO
DZS 35/2 B Ex t Axial-Wandventilator
Artikelnummer: 0094.0210
Menge: 1,000 Stck

**10.1332 DZQ 40/6 Axial-Wandventilator Axial-Wandventilator mit quadratischer Wandplatte, DN400, Drehstrom, e**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 2.740 m3/h
Drehzahl : 985 1/min
Drehzahlsteuerbar : +
Reversierbarkeit : +
Spannungsart : Drehstrom
Bemessungsspannung : 400 V
Netzfrequenz : 50 Hz
Nennleistung : 95 W
cos : 0,25
INenn : 0,54 A
Imax bei UNenn : 0,56 A
Schutzart : IP 64
Wärmeklasse : F
Einbauart : Aufputz
Material : Stahlblech, verzinkt
Farbe : verzinkt
Gewicht : 14,7 kg
Gewicht mit Verpackung : 17,79 kg
Nennweite : 400 mm
Breite : 580 mm
Höhe : 580 mm
Tiefe : 272 mm
Breite mit Verpackung : 615 mm
Höhe mit Verpackung : 615 mm
Tiefe mit Verpackung : 395 mm
EX-Bezeichnung nach ATEX-Richtlinie : Ex II 2 D
EX-Bezeichnung nach Norm : Ex tb IIIC T135 C Db IP64
X / Ex h IIIC T135 C Db X
Ta-Umgebungstemperatur : -40  C < Ta < +40  C
IA/IN : 3,2
Zeit tA : 240 sek
Betriebsart : S1
PTC DIN 44082 : M 100
EG-Baumusterprüfbescheinigung : TÜV-A 19 ATEX0102 X,
IECEx EPS 19.0018X
Temperaturklasse : T135 C
Wärmeklasse von Isolierstoffen Th. Cl. : 155 (F)
Verpackungseinheit : 1 Stück
Sortiment : G
GTIN (EAN) : 4012799832102
Hersteller: MAICO
DZQ 40/6 B Ex t Axial-Wandventilator
Artikelnummer: 0083.0210
Menge: 1,000 Stck

**10.1333 DZS 40/6 Axial-Wandventilator Axial-Wandventilator mit Stahlwandring, DN400, Drehstrom, explosionsge**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 2.740 m3/h
Drehzahl : 985 1/min
Drehzahlsteuerbar : +
Reversierbarkeit : +
Spannungsart : Drehstrom
Bemessungsspannung : 400 V
Netzfrequenz : 50 Hz
Nennleistung : 95 W
cos : 0,25
INenn : 0,54 A
Imax bei UNenn : 0,56 A
Schutzart : IP 64
Wärmeklasse : F
Einbauart : Aufputz
Material : Stahlblech, verzinkt
Farbe : verzinkt
Gewicht : 14,5 kg
Gewicht mit Verpackung : 16,5 kg
Nennweite : 400 mm
Breite : 580 mm
Höhe : 580 mm
Tiefe : 281 mm
Breite mit Verpackung : 600 mm
Höhe mit Verpackung : 600 mm
Tiefe mit Verpackung : 281 mm
EX-Bezeichnung nach ATEX-Richtlinie : Ex II 2 D
EX-Bezeichnung nach Norm : Ex tb IIIC T135 C Db IP64
X / Ex h IIIC T135 C Db X
Ta-Umgebungstemperatur : -40  C < Ta < +40  C
IA/IN : 3,2
Zeit tA : 240 sek
Betriebsart : S1
PTC DIN 44082 : M 100
EG-Baumusterprüfbescheinigung : TÜV-A 19 ATEX0102 X,
IECEx EPS 19.0018X
Temperaturklasse : T135 C
Wärmeklasse von Isolierstoffen Th. Cl. : 155 (F)
Verpackungseinheit : 1 Stück
Sortiment : G
GTIN (EAN) : 4012799942115
Hersteller: MAICO
DZS 40/6 B Ex t Axial-Wandventilator
Artikelnummer: 0094.0211
Menge: 1,000 Stck

**10.1334 DZQ 40/4 Axial-Wandventilator Axial-Wandventilator mit quadratischer Wandplatte, DN400, Drehstrom, e**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 4.130 m3/h
Drehzahl : 1.465 1/min
Drehzahlsteuerbar : +
Reversierbarkeit : +
Spannungsart : Drehstrom
Bemessungsspannung : 400 V
Netzfrequenz : 50 Hz
Nennleistung : 170 W
cos : 0,45
INenn : 0,55 A
Imax bei UNenn : 0,71 A
Schutzart : IP 64
Wärmeklasse : F
Einbauart : Aufputz
Material : Stahlblech, verzinkt
Farbe : verzinkt
Gewicht : 14,9 kg
Gewicht mit Verpackung : 18 kg
Nennweite : 400 mm
Breite : 580 mm
Höhe : 580 mm
Tiefe : 272 mm
Breite mit Verpackung : 615 mm
Höhe mit Verpackung : 615 mm
Tiefe mit Verpackung : 400 mm
EX-Bezeichnung nach ATEX-Richtlinie : Ex II 2 D
EX-Bezeichnung nach Norm : Ex tb IIIC T135 C Db IP64
X / Ex h IIIC T135 C Db X
Ta-Umgebungstemperatur : -40  C < Ta < +40  C
IA/IN : 5,7
Zeit tA : 110 sek
Betriebsart : S1
PTC DIN 44082 : M 100
EG-Baumusterprüfbescheinigung : TÜV-A 19 ATEX0102 X,
IECEx EPS 19.0018X
Temperaturklasse : T135 C
Wärmeklasse von Isolierstoffen Th. Cl. : 155 (F)
Verpackungseinheit : 1 Stück
Sortiment : G
GTIN (EAN) : 4012799832119
Hersteller: MAICO
DZQ 40/4 B Ex t Axial-Wandventilator
Artikelnummer: 0083.0211
Menge: 1,000 Stck

**10.1335 DZS 40/4 Axial-Wandventilator Axial-Wandventilator mit Stahlwandring, DN400, Drehstrom, explosionsge**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 4.130 m3/h
Drehzahl : 1.465 1/min
Drehzahlsteuerbar : +
Reversierbarkeit : +
Spannungsart : Drehstrom
Bemessungsspannung : 400 V
Netzfrequenz : 50 Hz
Nennleistung : 170 W
cos : 0,49
INenn : 0,55 A
Imax bei UNenn : 0,71 A
Schutzart : IP 64
Wärmeklasse : F
Einbauart : Aufputz
Material : Stahlblech, verzinkt
Farbe : verzinkt
Gewicht : 11,7 kg
Gewicht mit Verpackung : 14,61 kg
Nennweite : 400 mm
Breite : 580 mm
Höhe : 580 mm
Tiefe : 281 mm
Breite mit Verpackung : 615 mm
Höhe mit Verpackung : 615 mm
Tiefe mit Verpackung : 400 mm
EX-Bezeichnung nach ATEX-Richtlinie : Ex II 2 D
EX-Bezeichnung nach Norm : Ex tb IIIC T135 C Db IP64
X / Ex h IIIC T135 C Db X
Ta-Umgebungstemperatur : -40  C < Ta < +40  C
IA/IN : 5,7
Zeit tA : 110 sek
Betriebsart : S1
PTC DIN 44082 : M 100
EG-Baumusterprüfbescheinigung : TÜV-A 19 ATEX0102 X,
IECEx EPS 19.0018X
Temperaturklasse : T135 C
Wärmeklasse von Isolierstoffen Th. Cl. : 155 (F)
Verpackungseinheit : 1 Stück
Sortiment : G
GTIN (EAN) : 4012799942122
Hersteller: MAICO
DZS 40/4 B Ex t Axial-Wandventilator
Artikelnummer: 0094.0212
Menge: 1,000 Stck

**10.1336 DZQ 45/6 Axial-Wandventilator Axial-Wandventilator mit quadratischer Wandplatte, DN450, Drehstrom, e**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 4.240 m3/h
Drehzahl : 970 1/min
Drehzahlsteuerbar : +
Reversierbarkeit : +
Spannungsart : Drehstrom
Bemessungsspannung : 400 V
Netzfrequenz : 50 Hz
Nennleistung : 140 W
cos : 0,36
INenn : 0,56 A
Imax bei UNenn : 0,62 A
Schutzart : IP 64
Wärmeklasse : F
Einbauart : Aufputz
Material : Stahlblech, verzinkt
Farbe : verzinkt
Gewicht : 16,1 kg
Gewicht mit Verpackung : 19,12 kg
Nennweite : 450 mm
Breite : 630 mm
Höhe : 630 mm
Tiefe : 269 mm
Breite mit Verpackung : 665 mm
Höhe mit Verpackung : 665 mm
Tiefe mit Verpackung : 340 mm
EX-Bezeichnung nach ATEX-Richtlinie : Ex II 2 D
EX-Bezeichnung nach Norm : Ex tb IIIC T135 C Db IP64
X / Ex h IIIC T135 C Db X
Ta-Umgebungstemperatur : -40  C < Ta < +40  C
IA/IN : 3,1
Zeit tA : 240 sek
Betriebsart : S1
PTC DIN 44082 : M 100
EG-Baumusterprüfbescheinigung : TÜV-A 19 ATEX0102 X,
IECEx EPS 19.0018X
Temperaturklasse : T135 C
Wärmeklasse von Isolierstoffen Th. Cl. : 155 (F)
Verpackungseinheit : 1 Stück
Sortiment : G
GTIN (EAN) : 4012799832126
Hersteller: MAICO
DZQ 45/6 B Ex t Axial-Wandventilator
Artikelnummer: 0083.0212
Menge: 1,000 Stck

**10.1337 DZQ 45/4 Axial-Wandventilator Axial-Wandventilator mit quadratischer Wandplatte, DN450, Drehstrom, e**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 6.400 m3/h
Drehzahl : 1.425 1/min
Drehzahlsteuerbar : +
Reversierbarkeit : +
Spannungsart : Drehstrom
Bemessungsspannung : 400 V
Netzfrequenz : 50 Hz
Nennleistung : 330 W
cos : 0,67
INenn : 0,7 A
Imax bei UNenn : 1,1 A
Schutzart : IP 64
Wärmeklasse : F
Einbauart : Aufputz
Material : Stahlblech, verzinkt
Farbe : verzinkt
Gewicht : 16,5 kg
Gewicht mit Verpackung : 19,7 kg
Nennweite : 450 mm
Breite : 630 mm
Höhe : 630 mm
Tiefe : 269 mm
Breite mit Verpackung : 655 mm
Höhe mit Verpackung : 655 mm
Tiefe mit Verpackung : 320 mm
EX-Bezeichnung nach ATEX-Richtlinie : Ex II 2 D
EX-Bezeichnung nach Norm : Ex tb IIIC T135 C Db IP64
X / Ex h IIIC T135 C Db X
Ta-Umgebungstemperatur : -40  C < Ta < +40  C
IA/IN : 4,5
Zeit tA : 110 sek
Betriebsart : S1
PTC DIN 44082 : M 100
EG-Baumusterprüfbescheinigung : TÜV-A 19 ATEX0102 X,
IECEx EPS 19.0018X
Temperaturklasse : T135 C
Wärmeklasse von Isolierstoffen Th. Cl. : 155 (F)
Verpackungseinheit : 1 Stück
Sortiment : G
GTIN (EAN) : 4012799832133
Hersteller: MAICO
DZQ 45/4 B Ex t Axial-Wandventilator
Artikelnummer: 0083.0213
Menge: 1,000 Stck

**10.1338 DZQ 50/6 Axial-Wandventilator Axial-Wandventilator mit quadratischer Wandplatte, DN500, Drehstrom, e**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 5.320 m3/h
Drehzahl : 960 1/min
Drehzahlsteuerbar : +
Reversierbarkeit : +
Spannungsart : Drehstrom
Bemessungsspannung : 400 V
Netzfrequenz : 50 Hz
Nennleistung : 165 W
cos : 0,41
INenn : 0,56 A
Imax bei UNenn : 0,73 A
Schutzart : IP 64
Wärmeklasse : F
Einbauart : Aufputz
Material : Stahlblech, verzinkt
Farbe : verzinkt
Gewicht : 18,4 kg
Gewicht mit Verpackung : 22,36 kg
Nennweite : 500 mm
Breite : 700 mm
Höhe : 700 mm
Tiefe : 269 mm
Breite mit Verpackung : 730 mm
Höhe mit Verpackung : 730 mm
Tiefe mit Verpackung : 440 mm
EX-Bezeichnung nach ATEX-Richtlinie : Ex II 2 D
EX-Bezeichnung nach Norm : Ex tb IIIC T135 C Db IP64
X / Ex h IIIC T135 C Db X
Ta-Umgebungstemperatur : -40  C < Ta < +40  C
IA/IN : 3,1
Zeit tA : 240 sek
Betriebsart : S1
PTC DIN 44082 : M 100
EG-Baumusterprüfbescheinigung : TÜV-A 19 ATEX0102 X,
IECEx EPS 19.0018X
Temperaturklasse : T135 C
Wärmeklasse von Isolierstoffen Th. Cl. : 155 (F)
Verpackungseinheit : 1 Stück
Sortiment : G
GTIN (EAN) : 4012799832140
Hersteller: MAICO
DZQ 50/6 B Ex t Axial-Wandventilator
Artikelnummer: 0083.0214
Menge: 1,000 Stck

**10.1339 DZS 50/6 Axial-Wandventilator Axial-Wandventilator mit Stahlwandring, DN500, Drehstrom, explosionsge**
Produktausführung :
Drehstrommotor
Ex II 2D Ex tb IIIC T135 C/T200 C Db IP64 X / Ex II 2D
Ex h IIIC T135 C/T200 C Db X.
Für Einsatztemperaturen von -40  C < Ta < +40  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 5.320 m3/h
Drehzahl : 960 1/min
Drehzahlsteuerbar : +
Reversierbarkeit : +
Spannungsart : Drehstrom
Bemessungsspannung : 400 V
Netzfrequenz : 50 Hz
Nennleistung : 165 W
cos : 0,41
INenn : 0,56 A
Imax bei UNenn : 0,73 A
Schutzart : IP 64
Wärmeklasse : F
Einbauart : Aufputz
Material : Stahlblech, verzinkt
Farbe : verzinkt
Gewicht : 14,3 kg
Gewicht mit Verpackung : 18,53 kg
Nennweite : 500 mm
Breite : 700 mm
Höhe : 700 mm
Tiefe : 270 mm
Breite mit Verpackung : 720 mm
Höhe mit Verpackung : 720 mm
Tiefe mit Verpackung : 420 mm
EX-Bezeichnung nach ATEX-Richtlinie : Ex II 2 D
EX-Bezeichnung nach Norm : Ex tb IIIC T135 C Db IP64
X / Ex h IIIC T135 C Db X
Ta-Umgebungstemperatur : -40  C < Ta < +40  C
IA/IN : 3,1
Zeit tA : 240 sek
Betriebsart : S1
PTC DIN 44082 : M 100
EG-Baumusterprüfbescheinigung : TÜV-A 19 ATEX0102 X,
IECEx EPS 19.0018X
Temperaturklasse : T135 C
Wärmeklasse von Isolierstoffen Th. Cl. : 155 (F)
Verpackungseinheit : 1 Stück
Sortiment : G
GTIN (EAN) : 4012799942139
Hersteller: MAICO
DZS 50/6 B Ex t Axial-Wandventilator
Artikelnummer: 0094.0213
Menge: 1,000 Stck

**10.1340 DZQ 50/4 Axial-Wandventilator Axial-Wandventilator mit quadratischer Wandplatte, DN500, Drehstrom, e**
Produktausführung :
Drehstrommotor
Ex II 2D Ex tb IIIC T135 C/T200 C Db IP64 X / Ex II 2D
Ex h IIIC T135 C/T200 C Db X.
Für Einsatztemperaturen von -40  C < Ta < +60  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 8.200 m3/h
Drehzahl : 1.440 1/min
Drehzahlsteuerbar : +
Reversierbarkeit : +
Spannungsart : Drehstrom
Bemessungsspannung : 400 V
Netzfrequenz : 50 Hz
Nennleistung : 420 W
cos : 0,74
INenn : 0,82 A
Imax bei UNenn : 1,83 A
Schutzart : IP 64
Wärmeklasse : F
Einbauart : Aufputz
Material : Stahlblech, verzinkt
Farbe : verzinkt
Gewicht : 24,01 kg
Gewicht mit Verpackung : 28,12 kg
Nennweite : 500 mm
Breite : 700 mm
Höhe : 700 mm
Tiefe : 293,5 mm
Breite mit Verpackung : 730 mm
Höhe mit Verpackung : 730 mm
Tiefe mit Verpackung : 420 mm
EX-Bezeichnung nach ATEX-Richtlinie : Ex II 2 D
EX-Bezeichnung nach Norm : Ex tb IIIC T200 C Db IP64
X / Ex h IIIC T200 C Db X
Ta-Umgebungstemperatur : -40  C < Ta < +60  C
IA/IN : 4,6
Zeit tA : 240 sek
Betriebsart : S1
PTC DIN 44082 : M 130
EG-Baumusterprüfbescheinigung : TÜV-A 19 ATEX0102 X,
IECEx EPS 19.0018X
Temperaturklasse : T200 C
Wärmeklasse von Isolierstoffen Th. Cl. : 155 (F)
Verpackungseinheit : 1 Stück
Sortiment : G
GTIN (EAN) : 4012799832157
Hersteller: MAICO
DZQ 50/4 B Ex t Axial-Wandventilator
Artikelnummer: 0083.0215
Menge: 1,000 Stck

**10.1341 DZS 50/4 Axial-Wandventilator Axial-Wandventilator mit Stahlwandring, DN500, Drehstrom, explosionsge**
Produktausführung :
Drehstrommotor
Ex II 2D Ex tb IIIC T135 C/T200 C Db IP64 X / Ex II 2D
Ex h IIIC T135 C/T200 C Db X.
Für Einsatztemperaturen von -40  C < Ta < +60  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 8.200 m3/h
Drehzahl : 1.440 1/min
Drehzahlsteuerbar : +
Reversierbarkeit : +
Spannungsart : Drehstrom
Bemessungsspannung : 400 V
Netzfrequenz : 50 Hz
Nennleistung : 420 W
cos : 0,74
INenn : 0,82 A
Imax bei UNenn : 1,83 A
Schutzart : IP 64
Wärmeklasse : F
Einbauart : Aufputz
Material : Stahlblech, verzinkt
Farbe : verzinkt
Gewicht : 24,41 kg
Gewicht mit Verpackung : 25,2 kg
Nennweite : 500 mm
Breite : 700 mm
Höhe : 700 mm
Tiefe : 294,5 mm
Breite mit Verpackung : 730 mm
Höhe mit Verpackung : 730 mm
Tiefe mit Verpackung : 435 mm
EX-Bezeichnung nach ATEX-Richtlinie : Ex II 2 D
EX-Bezeichnung nach Norm : Ex tb IIIC T200 C Db IP64
X / Ex h IIIC T200 C Db X
Ta-Umgebungstemperatur : -40  C < Ta < +60  C
IA/IN : 4,6
Zeit tA : 240 sek
Betriebsart : S1
PTC DIN 44082 : M 130
EG-Baumusterprüfbescheinigung : TÜV-A 19 ATEX0102 X,
IECEx EPS 19.0018X
Temperaturklasse : T200 C
Wärmeklasse von Isolierstoffen Th. Cl. : 155 (F)
Verpackungseinheit : 1 Stück
Sortiment : G
GTIN (EAN) : 4012799942146
Hersteller: MAICO
DZS 50/4 B Ex t Axial-Wandventilator
Artikelnummer: 0094.0214
Menge: 1,000 Stck

**10.1342 DZQ 60/6 Axial-Wandventilator Axial-Wandventilator mit quadratischer Wandplatte, DN600, Drehstrom, e**
Produktausführung :
Drehstrommotor
Ex II 2D Ex tb IIIC T135 C/T200 C Db IP64 X / Ex II 2D
Ex h IIIC T135 C/T200 C Db X.
Für Einsatztemperaturen von -40  C < Ta < +60  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Quadratische Wandplatte
Fördervolumen : 9.450 m3/h
Drehzahl : 960 1/min
Drehzahlsteuerbar : +
Reversierbarkeit : +
Spannungsart : Drehstrom
Bemessungsspannung : 400 V
Netzfrequenz : 50 Hz
Nennleistung : 295 W
cos : 0,65
INenn : 0,66 A
Imax bei UNenn : 1,32 A
Schutzart : IP 64
Wärmeklasse : F
Einbauart : Aufputz
Material : Stahlblech, verzinkt
Farbe : verzinkt
Gewicht : 27,3 kg
Gewicht mit Verpackung : 33,02 kg
Nennweite : 600 mm
Breite : 820 mm
Höhe : 820 mm
Tiefe : 317,5 mm
Breite mit Verpackung : 845 mm
Höhe mit Verpackung : 845 mm
Tiefe mit Verpackung : 430 mm
EX-Bezeichnung nach ATEX-Richtlinie : Ex II 2 D
EX-Bezeichnung nach Norm : Ex tb IIIC T200 C Db IP64
X / Ex h IIIC T200 C Db X
Ta-Umgebungstemperatur : -40  C < Ta < +60  C
IA/IN : 4,5
Zeit tA : 290 sek
Betriebsart : S1
PTC DIN 44082 : M 130
EG-Baumusterprüfbescheinigung : TÜV-A 19 ATEX0102 X,
IECEx EPS 19.0018X
Temperaturklasse : T200 C
Wärmeklasse von Isolierstoffen Th. Cl. : 155 (F)
Verpackungseinheit : 1 Stück
Sortiment : G
GTIN (EAN) : 4012799832164
Hersteller: MAICO
DZQ 60/6 B Ex t Axial-Wandventilator
Artikelnummer: 0083.0216
Menge: 1,000 Stck

**10.1343 DZS 60/6 Axial-Wandventilator Axial-Wandventilator mit Stahlwandring, DN600, Drehstrom, explosionsge**
Produktausführung :
Drehstrommotor
Ex II 2D Ex tb IIIC T135 C/T200 C Db IP64 X / Ex II 2D
Ex h IIIC T135 C/T200 C Db X.
Für Einsatztemperaturen von -40  C < Ta < +60  C.
Für Be- oder Entlüftung umschaltbar.
Besondere Eigenschaften:
Axial-Wandventilator, explosionsgeschützt, Medium
Staub.
Explosionsschutz und Zulassungen nach ATEX und IECEx.
Für alle Stäube der Ex-Gruppe IIIA und IIIC
qualifiziert.
MAICO Ex-Ventilatoren erfüllen die
Sicherheitsanforderungen der Europäischen Richtlinie RL
2014/34/EU für Geräte und Schutzsysteme in
explosionsgefährdeten Bereichen.
Für Zonen 21 und 22.
Zündschutzarten: "t" - Schutz durch Gehäuse und "c" -
konstruktive Sicherheit.
Schutzart IP 64.
Schutzgitter auf der Saugseite, Berührungsschutz gemäß
DIN EN ISO 13857.
Einbau in jeder Lage möglich.
Typenreihe:
EZQ / DZQ .. Ex t mit quadratischer Wandplatte.
EZS / DZS .. Ex t mit Stahlwandring.
Laufrad:
Axiallaufrad aus leitfähigem Kunststoff.
Wuchtgüte der Motor-Laufradkombination G 6,3 nach
Kategorie BV-3 gemäß ISO 14694.
Förderrichtung:
Die Förderrichtung ist gekennzeichnet.
Standard Abluftbetrieb, Förderrichtung über Motor
saugend.
Drehstrommotor:
Robuster Drehstrommotor mit Kugellager, wartungsfrei.
Reversierbar.
Reversierbetrieb: Der Volumenstrom verringert sich um
ca. 35% bei anomaler Förderrichtung.
Betriebsart S1 (Dauerbetrieb).
Drehzahlregelung mit Transformator TR... möglich.
Ausnahme: DZ.. 35/2 B Ex...
Die Temperatur im Ventilatormotor wird durch Kaltleiter
überwacht. Die Kaltleiter müssen an ein Auslösesystem
(Sicherheitseinrichtung gemäß Richtlinie RL 2014/34/EU)
angeschlossen werden, das den Ventilator bei zu hohen
Temperaturen dauerhaft vom Netz trennt.
Als Auslösesystem wird das
MAICO-Kaltleiterauslösesystem MVS 6 oder TMS empfohlen.
Elektrischer Anschluss:
EZ .. Ex ..: Anschlussleitung ca. 0,5 m lang.
DZ .. Ex ..: Anschlussleitung ca. 1,7 m lang.
Separater Klemmenkasten, Ex-geschützt, mit
Kabelverschraubung.
Technische Daten
Ausführung : Stahlwandring
Fördervolumen : 9.450 m3/h
Drehzahl : 960 1/min
Drehzahlsteuerbar : +
Reversierbarkeit : +
Spannungsart : Drehstrom
Bemessungsspannung : 400 V
Netzfrequenz : 50 Hz
Nennleistung : 295 W
cos : 0,65
INenn : 0,66 A
Imax bei UNenn : 1,32 A
Schutzart : IP 64
Wärmeklasse : F
Einbauart : Aufputz
Material : Stahlblech, verzinkt
Farbe : verzinkt
Gewicht : 29,4 kg
Gewicht mit Verpackung : 30,2 kg
Nennweite : 600 mm
Breite : 820 mm
Höhe : 820 mm
Tiefe : 315,5 mm
Breite mit Verpackung : 850 mm
Höhe mit Verpackung : 850 mm
Tiefe mit Verpackung : 430 mm
EX-Bezeichnung nach ATEX-Richtlinie : Ex II 2 D
EX-Bezeichnung nach Norm : Ex tb IIIC T200 C Db IP64
X / Ex h IIIC T200 C Db X
Ta-Umgebungstemperatur : -40  C < Ta < +60  C
IA/IN : 4,5
Zeit tA : 290 sek
Betriebsart : S1
PTC DIN 44082 : M 130
EG-Baumusterprüfbescheinigung : TÜV-A 19 ATEX0102 X,
IECEx EPS 19.0018X
Temperaturklasse : T200 C
Wärmeklasse von Isolierstoffen Th. Cl. : 155 (F)
Verpackungseinheit : 1 Stück
Sortiment : G
GTIN (EAN) : 4012799942153
Hersteller: MAICO
DZS 60/6 B Ex t Axial-Wandventilator
Artikelnummer: 0094.0215
Menge: 1,000 Stck

**10.1344 DZR 20/2 Axial-Rohrventilator Axial-Rohrventilator, DN200, Drehstrom, explosionsgeschützt, Medium: S**
Produktausführung :
Für Einsatztemperaturen von -40  C < Ta < +40  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.050 m3/h
Drehzahl : 2.950 1/min
Drehzahlsteuerbar : +
Reversierbarkeit : +
Spannungsart : Drehstrom
Bemessungsspannung : 400 V
Netzfrequenz : 50 Hz
Nennleistung : 65 W
cos : 0,4
INenn : 0,23 A
Imax bei UNenn : 0,25 A
Schutzart : IP 64
Wärmeklasse : F
Material : Stahlblech, verzinkt
Farbe : verzinkt
Gewicht : 7,2 kg
Gewicht mit Verpackung : 7,91 kg
Nennweite : 200 mm
Breite : 317 mm
Höhe : 317 mm
Tiefe : 240 mm
Breite mit Verpackung : 350 mm
Höhe mit Verpackung : 335 mm
Tiefe mit Verpackung : 265 mm
EX-Bezeichnung nach ATEX-Richtlinie : Ex II 2 D
EX-Bezeichnung nach Norm : Ex tb IIIC T135 C Db IP64
X / Ex h IIIC T135 C Db X
Ta-Umgebungstemperatur : -40  C < Ta < +40  C
IA/IN : 7,3
Zeit tA : 69 sek
Betriebsart : S1
PTC DIN 44082 : M 100
EG-Baumusterprüfbescheinigung : TÜV-A 19 ATEX0103 X,
IECEx EPS 19.0019X
Temperaturklasse : T135 C
Wärmeklasse von Isolierstoffen Th. Cl. : 155 (F)
Verpackungseinheit : 1 Stück
Sortiment : G
GTIN (EAN) : 4012799867203
Hersteller: MAICO
DZR 20/2 B Ex t Axial-Rohrventilator
Artikelnummer: 0086.0720
Menge: 1,000 Stck

**10.1345 DZR 25/4 Axial-Rohrventilator Axial-Rohrventilator, DN250, Drehstrom, explosionsgeschützt, Medium: S**
Produktausführung :
Für Einsatztemperaturen von -40  C < Ta < +60  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 980 m3/h
Drehzahl : 1.475 1/min
Drehzahlsteuerbar : +
Reversierbarkeit : +
Spannungsart : Drehstrom
Bemessungsspannung : 400 V
Netzfrequenz : 50 Hz
Nennleistung : 38 W
cos : 0,28
INenn : 0,19 A
Imax bei UNenn : 0,19 A
Schutzart : IP 64
Wärmeklasse : F
Material : Stahlblech, verzinkt
Farbe : verzinkt
Gewicht : 8,5 kg
Gewicht mit Verpackung : 9,44 kg
Nennweite : 250 mm
Breite : 372 mm
Höhe : 372 mm
Tiefe : 300 mm
Breite mit Verpackung : 420 mm
Höhe mit Verpackung : 430 mm
Tiefe mit Verpackung : 330 mm
EX-Bezeichnung nach ATEX-Richtlinie : Ex II 2 D
EX-Bezeichnung nach Norm : Ex tb IIIC T200 C Db IP64
X / Ex h IIIC T200 C Db X
Ta-Umgebungstemperatur : -40  C < Ta < +60  C
Zeit tA : 450 sek
Betriebsart : S1
PTC DIN 44082 : M 100
EG-Baumusterprüfbescheinigung : TÜV-A 19 ATEX0103 X,
IECEx EPS 19.0019X
Temperaturklasse : T200 C
Wärmeklasse von Isolierstoffen Th. Cl. : 155 (F)
Verpackungseinheit : 1 Stück
Sortiment : G
GTIN (EAN) : 4012799867210
Hersteller: MAICO
DZR 25/4 B Ex t Axial-Rohrventilator
Artikelnummer: 0086.0721
Menge: 1,000 Stck

**10.1346 DZR 25/2 Axial-Rohrventilator Axial-Rohrventilator, DN250, Drehstrom, explosionsgeschützt, Medium: S**
Produktausführung :
Für Einsatztemperaturen von -40  C < Ta < +40  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.950 m3/h
Drehzahl : 2.880 1/min
Drehzahlsteuerbar : +
Reversierbarkeit : +
Spannungsart : Drehstrom
Bemessungsspannung : 400 V
Netzfrequenz : 50 Hz
Nennleistung : 130 W
cos : 0,65
INenn : 0,28 A
Imax bei UNenn : 0,4 A
Schutzart : IP 64
Wärmeklasse : F
Material : Stahlblech, verzinkt
Farbe : verzinkt
Gewicht : 8,6 kg
Gewicht mit Verpackung : 9,51 kg
Nennweite : 250 mm
Breite : 372 mm
Höhe : 372 mm
Tiefe : 300 mm
Breite mit Verpackung : 420 mm
Höhe mit Verpackung : 430 mm
Tiefe mit Verpackung : 330 mm
EX-Bezeichnung nach ATEX-Richtlinie : Ex II 2 D
EX-Bezeichnung nach Norm : Ex tb IIIC T135 C Db IP64
X / Ex h IIIC T135 C Db X
Ta-Umgebungstemperatur : -40  C < Ta < +40  C
Zeit tA : 69 sek
Betriebsart : S1
PTC DIN 44082 : M 100
EG-Baumusterprüfbescheinigung : TÜV-A 19 ATEX0103 X,
IECEx EPS 19.0019X
Temperaturklasse : T135 C
Wärmeklasse von Isolierstoffen Th. Cl. : 155 (F)
Verpackungseinheit : 1 Stück
Sortiment : G
GTIN (EAN) : 4012799867227
Hersteller: MAICO
DZR 25/2 B Ex t Axial-Rohrventilator
Artikelnummer: 0086.0722
Menge: 1,000 Stck

**10.1347 DZR 30/6 Axial-Rohrventilator Axial-Rohrventilator, DN300, Drehstrom, explosionsgeschützt, Medium: S**
Produktausführung :
Für Einsatztemperaturen von -40  C < Ta < +40  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.130 m3/h
Drehzahl : 985 1/min
Drehzahlsteuerbar : +
Reversierbarkeit : +
Spannungsart : Drehstrom
Bemessungsspannung : 400 V
Netzfrequenz : 50 Hz
Nennleistung : 25 W
cos : 0,27
INenn : 0,12 A
Imax bei UNenn : 0,13 A
Schutzart : IP 64
Wärmeklasse : F
Material : Stahlblech, verzinkt
Farbe : verzinkt
Gewicht : 11,8 kg
Gewicht mit Verpackung : 12,68 kg
Nennweite : 300 mm
Breite : 424 mm
Höhe : 424 mm
Tiefe : 300 mm
Breite mit Verpackung : 420 mm
Höhe mit Verpackung : 430 mm
Tiefe mit Verpackung : 330 mm
EX-Bezeichnung nach ATEX-Richtlinie : Ex II 2 D
EX-Bezeichnung nach Norm : Ex tb IIIC T135 C Db IP64
X / Ex h IIIC T135 C Db X
Ta-Umgebungstemperatur : -40  C < Ta < +40  C
Zeit tA : 1390 sek
Betriebsart : S1
PTC DIN 44082 : M 80
EG-Baumusterprüfbescheinigung : TÜV-A 19 ATEX0103 X,
IECEx EPS 19.0019X
Temperaturklasse : T135 C
Wärmeklasse von Isolierstoffen Th. Cl. : 155 (F)
Verpackungseinheit : 1 Stück
Sortiment : G
GTIN (EAN) : 4012799867234
Hersteller: MAICO
DZR 30/6 B Ex t Axial-Rohrventilator
Artikelnummer: 0086.0723
Menge: 1,000 Stck

**10.1348 DZR 30/4 Axial-Rohrventilator Axial-Rohrventilator, DN300, Drehstrom, explosionsgeschützt, Medium: S**
Produktausführung :
Für Einsatztemperaturen von -40  C < Ta < +60  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.760 m3/h
Drehzahl : 1.475 1/min
Drehzahlsteuerbar : +
Reversierbarkeit : +
Spannungsart : Drehstrom
Bemessungsspannung : 400 V
Netzfrequenz : 50 Hz
Nennleistung : 95 W
cos : 0,28
INenn : 0,48 A
Imax bei UNenn : 0,49 A
Schutzart : IP 64
Wärmeklasse : F
Material : Stahlblech, verzinkt
Farbe : verzinkt
Gewicht : 9,5 kg
Gewicht mit Verpackung : 10,39 kg
Nennweite : 300 mm
Breite : 424 mm
Höhe : 424 mm
Tiefe : 300 mm
Breite mit Verpackung : 420 mm
Höhe mit Verpackung : 430 mm
Tiefe mit Verpackung : 330 mm
EX-Bezeichnung nach ATEX-Richtlinie : Ex II 2 D
EX-Bezeichnung nach Norm : Ex tb IIIC T200 C Db IP64
X / Ex h IIIC T200 C Db X
Ta-Umgebungstemperatur : -40  C < Ta < +60  C
Zeit tA : 170 sek
Betriebsart : S1
PTC DIN 44082 : M 130
EG-Baumusterprüfbescheinigung : TÜV-A 19 ATEX0103 X,
IECEx EPS 19.0019X
Temperaturklasse : T200 C
Wärmeklasse von Isolierstoffen Th. Cl. : 155 (F)
Verpackungseinheit : 1 Stück
Sortiment : G
GTIN (EAN) : 4012799867241
Hersteller: MAICO
DZR 30/4 B Ex t Axial-Rohrventilator
Artikelnummer: 0086.0724
Menge: 1,000 Stck

**10.1349 DZR 30/2 Axial-Rohrventilator Axial-Rohrventilator, DN300, Drehstrom, explosionsgeschützt, Medium: S**
Produktausführung :
Für Einsatztemperaturen von -40  C < Ta < +60  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 3.410 m3/h
Drehzahl : 2.910 1/min
Drehzahlsteuerbar : +
Reversierbarkeit : +
Spannungsart : Drehstrom
Bemessungsspannung : 400 V
Netzfrequenz : 50 Hz
Nennleistung : 240 W
cos : 0,73
INenn : 0,46 A
Imax bei UNenn : 0,89 A
Schutzart : IP 64
Wärmeklasse : F
Material : Stahlblech, verzinkt
Farbe : verzinkt
Gewicht : 12,3 kg
Gewicht mit Verpackung : 13,22 kg
Nennweite : 300 mm
Breite : 424 mm
Höhe : 424 mm
Tiefe : 300 mm
Breite mit Verpackung : 420 mm
Höhe mit Verpackung : 430 mm
Tiefe mit Verpackung : 330 mm
EX-Bezeichnung nach ATEX-Richtlinie : Ex II 2 D
EX-Bezeichnung nach Norm : Ex tb IIIC T200 C Db IP64
X / Ex h IIIC T200 C Db X
Ta-Umgebungstemperatur : -40  C < Ta < +60  C
Zeit tA : 85 sek
Betriebsart : S1
PTC DIN 44082 : M 100
EG-Baumusterprüfbescheinigung : TÜV-A 19 ATEX0103 X,
IECEx EPS 19.0019X
Temperaturklasse : T200 C
Wärmeklasse von Isolierstoffen Th. Cl. : 155 (F)
Verpackungseinheit : 1 Stück
Sortiment : G
GTIN (EAN) : 4012799867258
Hersteller: MAICO
DZR 30/2 B Ex t Axial-Rohrventilator
Artikelnummer: 0086.0725
Menge: 1,000 Stck

**10.1350 DZR 35/6 Axial-Rohrventilator Axial-Rohrventilator, DN350, Drehstrom, explosionsgeschützt, Medium: S**
Produktausführung :
Für Einsatztemperaturen von -40  C < Ta < +40  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 1.700 m3/h
Drehzahl : 970 1/min
Drehzahlsteuerbar : +
Reversierbarkeit : +
Spannungsart : Drehstrom
Bemessungsspannung : 400 V
Netzfrequenz : 50 Hz
Nennleistung : 35 W
cos : 0,38
INenn : 0,13 A
Imax bei UNenn : 0,16 A
Schutzart : IP 64
Wärmeklasse : F
Material : Stahlblech, verzinkt
Farbe : verzinkt
Gewicht : 13 kg
Gewicht mit Verpackung : 14,92 kg
Nennweite : 350 mm
Breite : 474 mm
Höhe : 474 mm
Tiefe : 320 mm
Breite mit Verpackung : 475 mm
Höhe mit Verpackung : 495 mm
Tiefe mit Verpackung : 350 mm
EX-Bezeichnung nach ATEX-Richtlinie : Ex II 2 D
EX-Bezeichnung nach Norm : Ex tb IIIC T135 C Db IP64
X / Ex h IIIC T135 C Db X
Ta-Umgebungstemperatur : -40  C < Ta < +40  C
Zeit tA : 1390 sek
Betriebsart : S1
PTC DIN 44082 : M 80
EG-Baumusterprüfbescheinigung : TÜV-A 19 ATEX0103 X,
IECEx EPS 19.0019X
Temperaturklasse : T135 C
Wärmeklasse von Isolierstoffen Th. Cl. : 155 (F)
Verpackungseinheit : 1 Stück
Sortiment : G
GTIN (EAN) : 4012799867265
Hersteller: MAICO
DZR 35/6 B Ex t Axial-Rohrventilator
Artikelnummer: 0086.0726
Menge: 1,000 Stck

**10.1351 DZR 35/4 Axial-Rohrventilator Axial-Rohrventilator, DN350, Drehstrom, explosionsgeschützt, Medium: S**
Produktausführung :
Für Einsatztemperaturen von -40  C < Ta < +60  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 2.650 m3/h
Drehzahl : 1.455 1/min
Drehzahlsteuerbar : +
Reversierbarkeit : +
Spannungsart : Drehstrom
Bemessungsspannung : 400 V
Netzfrequenz : 50 Hz
Nennleistung : 125 W
cos : 0,36
INenn : 0,49 A
Imax bei UNenn : 0,5 A
Schutzart : IP 64
Wärmeklasse : F
Material : Stahlblech, verzinkt
Farbe : verzinkt
Gewicht : 10,6 kg
Gewicht mit Verpackung : 12,35 kg
Nennweite : 350 mm
Breite : 474 mm
Höhe : 474 mm
Tiefe : 320 mm
Breite mit Verpackung : 475 mm
Höhe mit Verpackung : 480 mm
Tiefe mit Verpackung : 355 mm
EX-Bezeichnung nach ATEX-Richtlinie : Ex II 2 D
EX-Bezeichnung nach Norm : Ex tb IIIC T200 C Db IP64
X / Ex h IIIC T200 C Db X
Ta-Umgebungstemperatur : -40  C < Ta < +60  C
Zeit tA : 170 sek
Betriebsart : S1
PTC DIN 44082 : M 130
EG-Baumusterprüfbescheinigung : TÜV-A 19 ATEX0103 X,
IECEx EPS 19.0019X
Temperaturklasse : T200 C
Wärmeklasse von Isolierstoffen Th. Cl. : 155 (F)
Verpackungseinheit : 1 Stück
Sortiment : G
GTIN (EAN) : 4012799867272
Hersteller: MAICO
DZR 35/4 B Ex t Axial-Rohrventilator
Artikelnummer: 0086.0727
Menge: 1,000 Stck

**10.1352 DZR 35/2 Axial-Rohrventilator Axial-Rohrventilator, DN350, Drehstrom, explosionsgeschützt, Medium: S**
Produktausführung :
Für Einsatztemperaturen von -40  C < Ta < +60  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 5.230 m3/h
Drehzahl : 2.910 1/min
Drehzahlsteuerbar : -
Reversierbarkeit : +
Spannungsart : Drehstrom
Bemessungsspannung : 400 V
Netzfrequenz : 50 Hz
Nennleistung : 530 W
cos : 0,61
INenn : 1,25 A
Imax bei UNenn : 1,94 A
Schutzart : IP 64
Wärmeklasse : F
Material : Stahlblech, verzinkt
Farbe : verzinkt
Gewicht : 13,2 kg
Gewicht mit Verpackung : 15,06 kg
Nennweite : 350 mm
Breite : 474 mm
Höhe : 474 mm
Tiefe : 320 mm
Breite mit Verpackung : 475 mm
Höhe mit Verpackung : 490 mm
Tiefe mit Verpackung : 350 mm
EX-Bezeichnung nach ATEX-Richtlinie : Ex II 2 D
EX-Bezeichnung nach Norm : Ex tb IIIC T200 C Db IP64
X / Ex h IIIC T200 C Db X
Ta-Umgebungstemperatur : -40  C < Ta < +60  C
Zeit tA : 35 sek
Betriebsart : S1
PTC DIN 44082 : M 100
EG-Baumusterprüfbescheinigung : TÜV-A 19 ATEX0103 X,
IECEx EPS 19.0019X
Temperaturklasse : T200 C
Wärmeklasse von Isolierstoffen Th. Cl. : 155 (F)
Verpackungseinheit : 1 Stück
Sortiment : G
GTIN (EAN) : 4012799867289
Hersteller: MAICO
DZR 35/2 B Ex t Axial-Rohrventilator
Artikelnummer: 0086.0728
Menge: 1,000 Stck

**10.1353 DZR 40/6 Axial-Rohrventilator Axial-Rohrventilator, DN400, Drehstrom, explosionsgeschützt, Medium: S**
Produktausführung :
Für Einsatztemperaturen von -40  C < Ta < +40  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 2.770 m3/h
Drehzahl : 985 1/min
Drehzahlsteuerbar : +
Reversierbarkeit : +
Spannungsart : Drehstrom
Bemessungsspannung : 400 V
Netzfrequenz : 50 Hz
Nennleistung : 95 W
cos : 0,25
INenn : 0,54 A
Imax bei UNenn : 0,55 A
Schutzart : IP 64
Wärmeklasse : F
Material : Stahlblech, verzinkt
Farbe : verzinkt
Gewicht : 14,4 kg
Gewicht mit Verpackung : 16,29 kg
Nennweite : 400 mm
Breite : 523 mm
Höhe : 523 mm
Tiefe : 370 mm
Breite mit Verpackung : 500 mm
Höhe mit Verpackung : 400 mm
Tiefe mit Verpackung : 515 mm
EX-Bezeichnung nach ATEX-Richtlinie : Ex II 2 D
EX-Bezeichnung nach Norm : Ex tb IIIC T135 C Db IP64
X / Ex h IIIC T135 C Db X
Ta-Umgebungstemperatur : -40  C < Ta < +40  C
Zeit tA : 240 sek
Betriebsart : S1
PTC DIN 44082 : M 100
EG-Baumusterprüfbescheinigung : TÜV-A 19 ATEX0103 X,
IECEx EPS 19.0019X
Temperaturklasse : T135 C
Wärmeklasse von Isolierstoffen Th. Cl. : 155 (F)
Verpackungseinheit : 1 Stück
Sortiment : G
GTIN (EAN) : 4012799867296
Hersteller: MAICO
DZR 40/6 B Ex t Axial-Rohrventilator
Artikelnummer: 0086.0729
Menge: 1,000 Stck

**10.1354 DZR 40/4 Axial-Rohrventilator Axial-Rohrventilator, DN400, Drehstrom, explosionsgeschützt, Medium: S**
Produktausführung :
Für Einsatztemperaturen von -40  C < Ta < +40  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 4.200 m3/h
Drehzahl : 1.465 1/min
Drehzahlsteuerbar : +
Reversierbarkeit : +
Spannungsart : Drehstrom
Bemessungsspannung : 400 V
Netzfrequenz : 50 Hz
Nennleistung : 170 W
cos : 0,45
INenn : 0,55 A
Imax bei UNenn : 0,74 A
Schutzart : IP 64
Wärmeklasse : F
Material : Stahlblech, verzinkt
Farbe : verzinkt
Gewicht : 14,6 kg
Gewicht mit Verpackung : 16,59 kg
Nennweite : 400 mm
Breite : 523 mm
Höhe : 523 mm
Tiefe : 370 mm
Breite mit Verpackung : 495 mm
Höhe mit Verpackung : 520 mm
Tiefe mit Verpackung : 395 mm
EX-Bezeichnung nach ATEX-Richtlinie : Ex II 2 D
EX-Bezeichnung nach Norm : Ex tb IIIC T135 C Db IP64
X / Ex h IIIC T135 C Db X
Ta-Umgebungstemperatur : -40  C < Ta < +40  C
Zeit tA : 110 sek
Betriebsart : S1
PTC DIN 44082 : M 100
EG-Baumusterprüfbescheinigung : TÜV-A 19 ATEX0103 X,
IECEx EPS 19.0019X
Temperaturklasse : T135 C
Wärmeklasse von Isolierstoffen Th. Cl. : 155 (F)
Verpackungseinheit : 1 Stück
Sortiment : G
GTIN (EAN) : 4012799867302
Hersteller: MAICO
DZR 40/4 B Ex t Axial-Rohrventilator
Artikelnummer: 0086.0730
Menge: 1,000 Stck

**10.1355 DZR 45/6 Axial-Rohrventilator Axial-Rohrventilator, DN450, Drehstrom, explosionsgeschützt, Medium: S**
Produktausführung :
Für Einsatztemperaturen von -40  C < Ta < +40  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 4.160 m3/h
Drehzahl : 965 1/min
Drehzahlsteuerbar : +
Reversierbarkeit : +
Spannungsart : Drehstrom
Bemessungsspannung : 400 V
Netzfrequenz : 50 Hz
Nennleistung : 150 W
cos : 0,38
INenn : 0,56 A
Imax bei UNenn : 0,61 A
Schutzart : IP 64
Wärmeklasse : F
Material : Stahlblech, verzinkt
Farbe : verzinkt
Gewicht : 15 kg
Gewicht mit Verpackung : 17,25 kg
Nennweite : 450 mm
Breite : 571 mm
Höhe : 571 mm
Tiefe : 310 mm
Breite mit Verpackung : 571 mm
Höhe mit Verpackung : 580 mm
Tiefe mit Verpackung : 340 mm
EX-Bezeichnung nach ATEX-Richtlinie : Ex II 2 D
EX-Bezeichnung nach Norm : Ex tb IIIC T135 C Db IP64
X / Ex h IIIC T135 C Db X
Ta-Umgebungstemperatur : -40  C < Ta < +40  C
Zeit tA : 240 sek
Betriebsart : S1
PTC DIN 44082 : M 100
EG-Baumusterprüfbescheinigung : TÜV-A 19 ATEX0103 X,
IECEx EPS 19.0019X
Temperaturklasse : T135 C
Wärmeklasse von Isolierstoffen Th. Cl. : 155 (F)
Verpackungseinheit : 1 Stück
Sortiment : G
GTIN (EAN) : 4012799867319
Hersteller: MAICO
DZR 45/6 B Ex t Axial-Rohrventilator
Artikelnummer: 0086.0731
Menge: 1,000 Stck

**10.1356 DZR 45/4 Axial-Rohrventilator Axial-Rohrventilator, DN450, Drehstrom, explosionsgeschützt, Medium: S**
Produktausführung :
Für Einsatztemperaturen von -40  C < Ta < +40  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 6.200 m3/h
Drehzahl : 1.420 1/min
Drehzahlsteuerbar : +
Reversierbarkeit : +
Spannungsart : Drehstrom
Bemessungsspannung : 400 V
Netzfrequenz : 50 Hz
Nennleistung : 350 W
cos : 0,68
INenn : 0,72 A
Imax bei UNenn : 1,02 A
Schutzart : IP 64
Wärmeklasse : F
Material : Stahlblech, verzinkt
Farbe : verzinkt
Gewicht : 15 kg
Gewicht mit Verpackung : 17,25 kg
Nennweite : 450 mm
Breite : 571 mm
Höhe : 571 mm
Tiefe : 310 mm
Breite mit Verpackung : 571 mm
Höhe mit Verpackung : 580 mm
Tiefe mit Verpackung : 340 mm
EX-Bezeichnung nach ATEX-Richtlinie : Ex II 2 D
EX-Bezeichnung nach Norm : Ex tb IIIC T135 C Db IP64
X / Ex h IIIC T135 C Db X
Ta-Umgebungstemperatur : -40  C < Ta < +40  C
Zeit tA : 110 sek
Betriebsart : S1
PTC DIN 44082 : M 100
EG-Baumusterprüfbescheinigung : TÜV-A 19 ATEX0103 X,
IECEx EPS 19.0019X
Temperaturklasse : T135 C
Wärmeklasse von Isolierstoffen Th. Cl. : 155 (F)
Verpackungseinheit : 1 Stück
Sortiment : G
GTIN (EAN) : 4012799867326
Hersteller: MAICO
DZR 45/4 B Ex t Axial-Rohrventilator
Artikelnummer: 0086.0732
Menge: 1,000 Stck

**10.1357 DZR 50/6 Axial-Rohrventilator Axial-Rohrventilator, DN500, Drehstrom, explosionsgeschützt, Medium: S**
Produktausführung :
Für Einsatztemperaturen von -40  C < Ta < +40  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 5.520 m3/h
Drehzahl : 955 1/min
Drehzahlsteuerbar : +
Reversierbarkeit : +
Spannungsart : Drehstrom
Bemessungsspannung : 400 V
Netzfrequenz : 50 Hz
Nennleistung : 175 W
cos : 0,44
INenn : 0,57 A
Imax bei UNenn : 0,74 A
Schutzart : IP 64
Wärmeklasse : F
Material : Stahlblech, verzinkt
Farbe : verzinkt
Gewicht : 16,7 kg
Gewicht mit Verpackung : 20,41 kg
Nennweite : 500 mm
Breite : 624 mm
Höhe : 624 mm
Tiefe : 370 mm
Breite mit Verpackung : 635 mm
Höhe mit Verpackung : 640 mm
Tiefe mit Verpackung : 410 mm
EX-Bezeichnung nach ATEX-Richtlinie : Ex II 2 D
EX-Bezeichnung nach Norm : Ex tb IIIC T135 C Db IP64
X / Ex h IIIC T135 C Db X
Ta-Umgebungstemperatur : -40  C < Ta < +40  C
Zeit tA : 240 sek
Betriebsart : S1
PTC DIN 44082 : M 100
EG-Baumusterprüfbescheinigung : TÜV-A 19 ATEX0103 X,
IECEx EPS 19.0019X
Temperaturklasse : T135 C
Wärmeklasse von Isolierstoffen Th. Cl. : 155 (F)
Verpackungseinheit : 1 Stück
Sortiment : G
GTIN (EAN) : 4012799867333
Hersteller: MAICO
DZR 50/6 B Ex t Axial-Rohrventilator
Artikelnummer: 0086.0733
Menge: 1,000 Stck

**10.1358 DZR 50/4 Axial-Rohrventilator Axial-Rohrventilator, DN500, Drehstrom, explosionsgeschützt, Medium: S**
Produktausführung :
Für Einsatztemperaturen von -40  C < Ta < +60  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 8.190 m3/h
Drehzahl : 1.435 1/min
Drehzahlsteuerbar : +
Reversierbarkeit : +
Spannungsart : Drehstrom
Bemessungsspannung : 400 V
Netzfrequenz : 50 Hz
Nennleistung : 445 W
cos : 0,75
INenn : 0,86 A
Imax bei UNenn : 1,71 A
Schutzart : IP 64
Wärmeklasse : F
Material : Stahlblech, verzinkt
Farbe : verzinkt
Gewicht : 22,7 kg
Gewicht mit Verpackung : 26,35 kg
Nennweite : 500 mm
Breite : 624 mm
Höhe : 624 mm
Tiefe : 370 mm
Breite mit Verpackung : 635 mm
Höhe mit Verpackung : 640 mm
Tiefe mit Verpackung : 410 mm
EX-Bezeichnung nach ATEX-Richtlinie : Ex II 2 D
EX-Bezeichnung nach Norm : Ex tb IIIC T200 C Db IP64
X / Ex h IIIC T200 C Db X
Ta-Umgebungstemperatur : -40  C < Ta < +60  C
Zeit tA : 240 sek
Betriebsart : S1
PTC DIN 44082 : M 130
EG-Baumusterprüfbescheinigung : TÜV-A 19 ATEX0103 X,
IECEx EPS 19.0019X
Temperaturklasse : T200 C
Wärmeklasse von Isolierstoffen Th. Cl. : 155 (F)
Verpackungseinheit : 1 Stück
Sortiment : G
GTIN (EAN) : 4012799867340
Hersteller: MAICO
DZR 50/4 B Ex t Axial-Rohrventilator
Artikelnummer: 0086.0734
Menge: 1,000 Stck

**10.1359 DZR 60/6 Axial-Rohrventilator Axial-Rohrventilator, DN600, Drehstrom, explosionsgeschützt, Medium: S**
Produktausführung :
Für Einsatztemperaturen von -40  C < Ta < +60  C.
Besondere Eigenschaften:
Axial-Rohrventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t"- Schutz durch Gehäuse und "c" -
konstruktive Sicherheit.
Schutzart IP 64.
Für Be- oder Entlüftung umschaltbar.
Rohrhülse aus verzinktem Stahlblech, beidseitig mit
Flansch - Lochbild nach DIN 24155
Zur einfachen und direkten Montage in ein Rohrsystem.
Einbau in jeder Lage möglich.
Laufrad:
Axiallaufrad aus leitfähigem Kunststoff.
Wuchtgüte der Motor-Laufradkombination G 6,3 nach
Kategorie BV-3 gemäß ISO 14694.
Förderrichtung:
Die Förderrichtung ist gekennzeichnet.
Standard Abluftbetrieb, Förderrichtung über Motor
saugend.
Motor:
Robuster Drehstrommotor mit Kugellager, wartungsfrei.
Reversierbar.
Reversierbetrieb: Der Volumenstrom verringert sich um
ca. 35 % bei anomaler Förderrichtung.
Betriebsart S1 (Dauerbetrieb).
Drehzahlregelung mit Transformator TR... möglich.
Ausnahme: DZR 35/2 B Ex...
Die Temperatur im Ventilatormotor wird durch Kaltleiter
überwacht. Die Kaltleiter müssen an ein Auslösesystem
(Sicherheitseinrichtung gemäß Richtlinie RL 2014/34/EU)
angeschlossen werden, das den Ventilator bei zu hohen
Temperaturen dauerhaft vom Netz trennt.
Als Auslösesystem wird das
MAICO-Kaltleiterauslösesystem MVS 6 oder TMS empfohlen.
Elektrischer Anschluss:
Klemmenkasten am Ventilator montiert, Ex-geschützt, mit
Kabelverschraubung.
Sicherheitshinweise:
Ventilator bei freier Ansaugung oder Ausblasung nur in
Betrieb nehmen, wenn der Berührungsschutz des
Flügelrades gemäß DIN EN ISO 13857 gewährleistet ist,
z. B. mit Schutzgitter SG.
Technische Daten
Fördervolumen : 9.370 m3/h
Drehzahl : 960 1/min
Drehzahlsteuerbar : +
Reversierbarkeit : +
Spannungsart : Drehstrom
Bemessungsspannung : 400 V
Netzfrequenz : 50 Hz
Nennleistung : 295 W
cos : 0,65
INenn : 0,66 A
Imax bei UNenn : 1,25 A
Schutzart : IP 64
Wärmeklasse : F
Material : Stahlblech, verzinkt
Farbe : verzinkt
Gewicht : 30,1 kg
Gewicht mit Verpackung : 34,48 kg
Nennweite : 600 mm
Breite : 745 mm
Höhe : 745 mm
Tiefe : 400 mm
Breite mit Verpackung : 770 mm
Höhe mit Verpackung : 790 mm
Tiefe mit Verpackung : 435 mm
EX-Bezeichnung nach ATEX-Richtlinie : Ex II 2 D
EX-Bezeichnung nach Norm : Ex tb IIIC T200 C Db IP64
X / Ex h IIIC T200 C Db X
Ta-Umgebungstemperatur : -40  C < Ta < +60  C
IA/IN : 4,5
Zeit tA : 290 sek
Betriebsart : S1
PTC DIN 44082 : M 130
EG-Baumusterprüfbescheinigung : TÜV-A 19 ATEX0103 X,
IECEx EPS 19.0019X
Temperaturklasse : T200 C
Wärmeklasse von Isolierstoffen Th. Cl. : 155 (F)
Verpackungseinheit : 1 Stück
Sortiment : G
GTIN (EAN) : 4012799867357
Hersteller: MAICO
DZR 60/6 B Ex t Axial-Rohrventilator
Artikelnummer: 0086.0735
Menge: 1,000 Stck

**10.1360 ERM 18 E Halbradial-Rohrventilator Halbradial-Rohrventilator, DN 180, Wechselstrom 230 V/50 Hz, explosion**
Ausführung :
Ex II 2D Ex tb IIIC T135 C Db IP64 / Ex II 2D Ex h IIIC
T135 C Db.
Besondere Eigenschaften:
Halbradial-Rohrventilator, explosionsgeschützt, Medium
Staub.
Explosionsschutz und Zulassungen nach ATEX und IECEx.
Ex II 2 D Ex tb IIIC T135 C/T200 C Db IP64 X / Ex II 2
D Ex h IIIC T135 C/T200 C Db X.
Für Einsatztemperaturen von -20  C < Ta < +50  C.
Für alle Stäube der Ex-Gruppe IIIA und IIIC
qualifiziert.
MAICO Ex-Ventilatoren erfüllen die
Sicherheitsanforderungen der Europäischen Richtlinie RL
2014/34/EU für Geräte und Schutzsysteme in
explosionsgefährdeten Bereichen.
Für Zone 21 und 22.
Zündschutzarten: "t" - Schutz durch Gehäuse und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM Ex anbringen.
Technische Daten
Fördervolumen : 310 m3/h
Drehzahl : 2.780 1/min
Drehzahlsteuerbar : -
Spannungsart : Wechselstrom
Bemessungsspannung : 230 V
Netzfrequenz : 50 Hz
Nennleistung : 50 W
cos : 0,9
INenn : 0,25 A
Imax bei UNenn : 0,25 A
Schutzart : IP 64
Wärmeklasse : B
Netzzuleitung : 3 x 1,5 mm2
Material Gehäuse : Kunststoff
Material Laufrad : Kunststoff
Farbe : signalschwarz, ähnlich RAL 9004
Gewicht : 3,54 kg
Gewicht mit Verpackung : 4,11 kg
Nennweite : 180 mm
Breite : 262 mm
Höhe : 252 mm
Tiefe : 187 mm
Breite mit Verpackung : 255 mm
Höhe mit Verpackung : 190 mm
Tiefe mit Verpackung : 240 mm
EX-Bezeichnung nach ATEX-Richtlinie : Ex II 2 D
EX-Bezeichnung nach Norm : Ex tb IIIC T135 C Db IP64 /
Ex h IIIC T135 C Db
Ta-Umgebungstemperatur : -20  C < Ta < +50  C
IA/IN : 2,5
Zeit tE : 50 sek
Betriebsart : S1
EG-Baumusterprüfbescheinigung : TÜV-A 18ATEX0052 X,
IECEx EPS 19.0025X
Temperaturklasse : T135 C
Kondensator Kapazität / Spannung : 3ÁF/280V
Wärmeklasse von Isolierstoffen Th. Cl. : 130 (B)
Verpackungseinheit : 1 Stück
Sortiment : G
GTIN (EAN) : 4012799804666
Hersteller: MAICO
ERM 18 Ex t Halbradial-Rohrventilator
Artikelnummer: 0080.0466
Menge: 1,000 Stck

**10.1361 ERM 18 E Halbradial-Rohrventilator Halbradial-Rohrventilator, DN 180, Wechselstrom 230 V/60 Hz, explosion**
Ausführung :
Ex II 2D Ex tb IIIC T135 C Db IP64 / Ex II 2D Ex h IIIC
T135 C Db.
Besondere Eigenschaften:
Halbradial-Rohrventilator, explosionsgeschützt, Medium
Staub.
Explosionsschutz und Zulassungen nach ATEX und IECEx.
Ex II 2 D Ex tb IIIC T135 C/T200 C Db IP64 X / Ex II 2
D Ex h IIIC T135 C/T200 C Db X.
Für Einsatztemperaturen von -20  C < Ta < +50  C.
Für alle Stäube der Ex-Gruppe IIIA und IIIC
qualifiziert.
MAICO Ex-Ventilatoren erfüllen die
Sicherheitsanforderungen der Europäischen Richtlinie RL
2014/34/EU für Geräte und Schutzsysteme in
explosionsgefährdeten Bereichen.
Für Zone 21 und 22.
Zündschutzarten: "t" - Schutz durch Gehäuse und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM Ex anbringen.
Technische Daten
Fördervolumen : 340 m3/h
Drehzahl : 3.255 1/min
Drehzahlsteuerbar : -
Spannungsart : Wechselstrom
Bemessungsspannung : 230 V
Netzfrequenz : 60 Hz
Nennleistung : 88 W
cos : 0,89
INenn : 0,43 A
Imax bei UNenn : 0,43 A
Schutzart : IP 64
Wärmeklasse : B
Netzzuleitung : 3 x 1,5 mm2
Material Gehäuse : Kunststoff
Material Laufrad : Kunststoff
Farbe : signalschwarz, ähnlich RAL 9004
Gewicht : 3,54 kg
Gewicht mit Verpackung : 4,11 kg
Nennweite : 180 mm
Breite : 262 mm
Höhe : 252 mm
Tiefe : 187 mm
Breite mit Verpackung : 255 mm
Höhe mit Verpackung : 190 mm
Tiefe mit Verpackung : 240 mm
EX-Bezeichnung nach ATEX-Richtlinie : Ex II 2 D
EX-Bezeichnung nach Norm : Ex tb IIIC T135 C Db IP64 /
Ex h IIIC T135 C Db
Ta-Umgebungstemperatur : -20  C < Ta < +50  C
IA/IN : 2,3
Zeit tE : 28 sek
Betriebsart : S1
EG-Baumusterprüfbescheinigung : TÜV-A 18ATEX0052 X,
IECEx tPS 19.0025X
Temperaturklasse : T135 C
Kondensator Kapazität / Spannung : 3ÁF/280V
Wärmeklasse von Isolierstoffen Th. Cl. : 130 (B)
Verpackungseinheit : 1 Stück
Sortiment : G
GTIN (EAN) : 4012799803768
Hersteller: MAICO
ERM 18 Ex t/60 Hz Halbradial-Rohrventilator
Artikelnummer: 0080.0376
Menge: 1,000 Stck

**10.1362 ERM 22 E Halbradial-Rohrventilator Halbradial-Rohrventilator, DN 220, Wechselstrom 230 V/50 Hz, explosion**
Ausführung :
Ex II 2D Ex tb IIIC T200 C Db IP64 / Ex II 2D Ex h IIIC
T200 C Db.
Reduzierstücke auf Nennweite DN 200 im Lieferumfang
enthalten.
Besondere Eigenschaften:
Halbradial-Rohrventilator, explosionsgeschützt, Medium
Staub.
Explosionsschutz und Zulassungen nach ATEX und IECEx.
Ex II 2 D Ex tb IIIC T135 C/T200 C Db IP64 X / Ex II 2
D Ex h IIIC T135 C/T200 C Db X.
Für Einsatztemperaturen von -20  C < Ta < +50  C.
Für alle Stäube der Ex-Gruppe IIIA und IIIC
qualifiziert.
MAICO Ex-Ventilatoren erfüllen die
Sicherheitsanforderungen der Europäischen Richtlinie RL
2014/34/EU für Geräte und Schutzsysteme in
explosionsgefährdeten Bereichen.
Für Zone 21 und 22.
Zündschutzarten: "t" - Schutz durch Gehäuse und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM Ex anbringen.
Technische Daten
Fördervolumen : 560 m3/h
Drehzahl : 2.860 1/min
Drehzahlsteuerbar : -
Spannungsart : Wechselstrom
Bemessungsspannung : 230 V
Netzfrequenz : 50 Hz
Nennleistung : 200 W
cos : 0,92
INenn : 0,92 A
Imax bei UNenn : 0,92 A
Schutzart : IP 64
Wärmeklasse : B
Netzzuleitung : 3 x 1,5 mm2
Material Gehäuse : Kunststoff
Material Laufrad : Kunststoff
Farbe : signalschwarz, ähnlich RAL 9004
Gewicht : 6,48 kg
Gewicht mit Verpackung : 7,66 kg
Nennweite : 200 mm
Breite : 306 mm
Höhe : 310 mm
Tiefe : 269 mm
Breite mit Verpackung : 340 mm
Höhe mit Verpackung : 310 mm
Tiefe mit Verpackung : 340 mm
EX-Bezeichnung nach ATEX-Richtlinie : Ex II 2 D
EX-Bezeichnung nach Norm : Ex tb IIIC T200 C Db IP64 /
Ex h IIIC T200 C Db
Ta-Umgebungstemperatur : -20  C < Ta < +50  C
IA/IN : 3,1
Zeit tE : 30
Betriebsart : S1
EG-Baumusterprüfbescheinigung : TÜV-A 18ATEX0055 X,
IECEx EPS 19.0025X
Temperaturklasse : T200 C
Kondensator Kapazität / Spannung : 12ÁF/280V
Wärmeklasse von Isolierstoffen Th. Cl. : 130 (B)
Verpackungseinheit : 1 Stück
Sortiment : G
GTIN (EAN) : 4012799804673
Hersteller: MAICO
ERM 22 Ex t Halbradial-Rohrventilator
Artikelnummer: 0080.0467
Menge: 1,000 Stck

**10.1363 ERM 22 E Halbradial-Rohrventilator Halbradial-Rohrventilator, DN 220, Wechselstrom 230 V/60 Hz, explosion**
Ausführung :
Ex II 2D Ex tb IIIC T200 C Db IP64 / Ex II 2D Ex h IIIC
T200 C Db.
Reduzierstücke auf Nennweite DN 200 im Lieferumfang
enthalten.
Besondere Eigenschaften:
Halbradial-Rohrventilator, explosionsgeschützt, Medium
Staub.
Explosionsschutz und Zulassungen nach ATEX und IECEx.
Ex II 2 D Ex tb IIIC T135 C/T200 C Db IP64 X / Ex II 2
D Ex h IIIC T135 C/T200 C Db X.
Für Einsatztemperaturen von -20  C < Ta < +50  C.
Für alle Stäube der Ex-Gruppe IIIA und IIIC
qualifiziert.
MAICO Ex-Ventilatoren erfüllen die
Sicherheitsanforderungen der Europäischen Richtlinie RL
2014/34/EU für Geräte und Schutzsysteme in
explosionsgefährdeten Bereichen.
Für Zone 21 und 22.
Zündschutzarten: "t" - Schutz durch Gehäuse und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM Ex anbringen.
Technische Daten
Fördervolumen : 675 m3/h
Drehzahl : 3.285 1/min
Drehzahlsteuerbar : -
Spannungsart : Wechselstrom
Bemessungsspannung : 230 V
Netzfrequenz : 60 Hz
Nennleistung : 310 W
cos : 0,99
INenn : 1,35 A
Imax bei UNenn : 1,35 A
Schutzart : IP 64
Wärmeklasse : B
Netzzuleitung : 3 x 1,5 mm2
Material Gehäuse : Kunststoff
Material Laufrad : Kunststoff
Farbe : signalschwarz, ähnlich RAL 9004
Gewicht : 6,48 kg
Gewicht mit Verpackung : 7,66 kg
Nennweite : 200 mm
Breite : 306 mm
Höhe : 310 mm
Tiefe : 269 mm
Breite mit Verpackung : 340 mm
Höhe mit Verpackung : 310 mm
Tiefe mit Verpackung : 340 mm
EX-Bezeichnung nach ATEX-Richtlinie : Ex II 2 D
EX-Bezeichnung nach Norm : Ex tb IIIC T200 C Db IP64 /
Ex h IIIC T200 C Db
Ta-Umgebungstemperatur : -20  C < Ta < +50  C
IA/IN : 1,7
Zeit tE : 105
Betriebsart : S1
EG-Baumusterprüfbescheinigung : TÜV-A 18ATEX0055 X,
IECEx tPS 19.0025X
Temperaturklasse : T200 C
Kondensator Kapazität / Spannung : 12ÁF/280V
Wärmeklasse von Isolierstoffen Th. Cl. : 130 (B)
Verpackungseinheit : 1 Stück
Sortiment : G
GTIN (EAN) : 4012799803775
Hersteller: MAICO
ERM 22 Ex t/60 Hz Halbradial-Rohrventilator
Artikelnummer: 0080.0377
Menge: 1,000 Stck

**10.1364 ERM 25 E Halbradial-Rohrventilator Halbradial-Rohrventilator, DN 250, Wechselstrom 230V/50 Hz, explosions**
Ausführung:
Ex II 2D Ex tb IIIC T200 C Db IP64 / Ex II 2D Ex h IIIC
T200 C Db.
Besondere Eigenschaften:
Halbradial-Rohrventilator, explosionsgeschützt, Medium
Staub.
Explosionsschutz und Zulassungen nach ATEX und IECEx.
Ex II 2 D Ex tb IIIC T135 C/T200 C Db IP64 X / Ex II 2
D Ex h IIIC T135 C/T200 C Db X.
Für Einsatztemperaturen von -20  C < Ta < +50  C.
Für alle Stäube der Ex-Gruppe IIIA und IIIC
qualifiziert.
MAICO Ex-Ventilatoren erfüllen die
Sicherheitsanforderungen der Europäischen Richtlinie RL
2014/34/EU für Geräte und Schutzsysteme in
explosionsgefährdeten Bereichen.
Für Zone 21 und 22.
Zündschutzarten: "t" - Schutz durch Gehäuse und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM Ex anbringen.
Technische Daten
Fördervolumen : 870 m3/h
Drehzahl : 2.820 1/min
Drehzahlsteuerbar : -
Spannungsart : Wechselstrom
Bemessungsspannung : 230 V
Netzfrequenz : 50 Hz
Nennleistung : 300 W
cos : 0,93
INenn : 1,4 A
Imax bei UNenn : 1,4 A
Schutzart : IP 64
Wärmeklasse : F
Netzzuleitung : 3 x 1,5 mm2
Material Gehäuse : Kunststoff
Material Laufrad : Kunststoff
Farbe : signalschwarz, ähnlich RAL 9004
Gewicht : 7,18 kg
Gewicht mit Verpackung : 7,38 kg
Nennweite : 250 mm
Breite : 340 mm
Höhe : 337,5 mm
Tiefe : 232 mm
Breite mit Verpackung : 365 mm
Höhe mit Verpackung : 365 mm
Tiefe mit Verpackung : 250 mm
EX-Bezeichnung nach ATEX-Richtlinie : Ex II 2 D
EX-Bezeichnung nach Norm : Ex tb IIIC T200 C Db IP64 /
Ex h IIIC T200 C Db
Ta-Umgebungstemperatur : -20  C < Ta < +50  C
IA/IN : 3,5
Zeit tE : 19
Betriebsart : S1
EG-Baumusterprüfbescheinigung : TÜV-A 18ATEX0054 X,
IECEx EPS 19.0025X
Temperaturklasse : T200 C
Kondensator Kapazität / Spannung : 16ÁF/280V
Wärmeklasse von Isolierstoffen Th. Cl. : 155 (F)
Verpackungseinheit : 1 Stück
Sortiment : G
GTIN (EAN) : 4012799804680
Hersteller: MAICO
ERM 25 Ex t Halbradial-Rohrventilator
Artikelnummer: 0080.0468
Menge: 1,000 Stck

**10.1365 ERM 25 E Halbradial-Rohrventilator Halbradial-Rohrventilator, DN 250, Wechselstrom 230 V/60 Hz, explosion**
Ausführung:
Ex II 2D Ex tb IIIC T200 C Db IP64 / Ex II 2D Ex h IIIC
T200 C Db.
Besondere Eigenschaften:
Halbradial-Rohrventilator, explosionsgeschützt, Medium
Staub.
Explosionsschutz und Zulassungen nach ATEX und IECEx.
Ex II 2 D Ex tb IIIC T135 C/T200 C Db IP64 X / Ex II 2
D Ex h IIIC T135 C/T200 C Db X.
Für Einsatztemperaturen von -20  C < Ta < +50  C.
Für alle Stäube der Ex-Gruppe IIIA und IIIC
qualifiziert.
MAICO Ex-Ventilatoren erfüllen die
Sicherheitsanforderungen der Europäischen Richtlinie RL
2014/34/EU für Geräte und Schutzsysteme in
explosionsgefährdeten Bereichen.
Für Zone 21 und 22.
Zündschutzarten: "t" - Schutz durch Gehäuse und "c" -
konstruktive Sicherheit.
Schutzart IP 64.
Wechselstromausführung.
Gehäuse aus hochwertigem, leitfähigem Kunststoff,
antistatisch.
Kompakte Bauform für platzbeengte Einbauverhältnisse.
Zur Montage in ein Rohrsystem.
Einfacher Einbau da die Anströmrichtung gleich
Ausströmrichtung ist.
Einbau in jeder Lage möglich.
Laufrad:
Halbradiallaufrad aus leitfähigem Kunststoff,
strömungstechnisch günstig.
Wuchtgüte der Motor-Laufradkombination G 6,3 nach
Kategorie BV-3 gemäß ISO 14694.
Förderrichtung:
Förder- und Drehrichtung sind auf dem Ventilatorgehäuse
durch Pfeile gekennzeichnet.
Motor:
Robuster Motor mit Kugellager, wartungsfrei.
Kondensatormotor mit Betriebskondensator
anschlussfertig am Ventilator verbaut.
Betriebsart S1 (Dauerbetrieb).
Montagehinweise:
Anschlussstutzen saug- und druckseitig, für direkten
Einbau in Lüftungsleitungen.
Reduzierstücke für den Anschluss an verschiedene
Rohrdurchmesser (Ansaug- oder Ausblasstutzen), siehe
Zubehör.
Zur Vermeidung von Schwingungsübertragungen auf das
Rohrsystem elastische Manschetten ELM Ex verwenden.
Bei ERM 22 Ex..: 2 Reduzierstücke auf DN 200 im
Lieferumfang enthalten.
Elektrischer Anschluss:
Klemmenkasten am Ventilatorgehäuse montiert,
Ex-geschützt, mit Kabelverschraubung.
Sicherheitshinweise:
Keine Drehzahlregelung zulässig.
Ventilator nur mit der auf dem Typenschild angegebenen
Bemessungsspannung betreiben.
Ventilator bei freier Ansaugung oder Ausblasung nur in
Betrieb nehmen, wenn der Berührungsschutz des
Flügelrades gemäß DIN EN ISO 13857 gewährleistet ist.
Dazu Schutzgitter SGM Ex anbringen.
Technische Daten
Fördervolumen : 1.010 m3/h
Drehzahl : 3.200 1/min
Drehzahlsteuerbar : -
Spannungsart : Wechselstrom
Bemessungsspannung : 230 V
Netzfrequenz : 60 Hz
Nennleistung : 495 W
cos : 0,97
INenn : 2,2 A
Imax bei UNenn : 2,2 A
Schutzart : IP 64
Wärmeklasse : F
Netzzuleitung : 3 x 1,5 mm2
Material Gehäuse : Kunststoff
Material Laufrad : Kunststoff
Farbe : signalschwarz, ähnlich RAL 9004
Gewicht : 7,18 kg
Gewicht mit Verpackung : 7,38 kg
Nennweite : 250 mm
Breite : 340 mm
Höhe : 337,5 mm
Tiefe : 232 mm
Breite mit Verpackung : 365 mm
Höhe mit Verpackung : 365 mm
Tiefe mit Verpackung : 250 mm
EX-Bezeichnung nach ATEX-Richtlinie : Ex II 2 D
EX-Bezeichnung nach Norm : Ex tb IIIC T200 C Db IP64 /
Ex h IIIC T200 C Db
Ta-Umgebungstemperatur : -20  C < Ta < +50  C
IA/IN : 2,2
Zeit tE : 41
Betriebsart : S1
EG-Baumusterprüfbescheinigung : TÜV-A 18ATEX0054 X,
IECEx tPS 19.0025X
Temperaturklasse : T200 C
Kondensator Kapazität / Spannung : 16ÁF/280V
Wärmeklasse von Isolierstoffen Th. Cl. : 155 (F)
Verpackungseinheit : 1 Stück
Sortiment : G
GTIN (EAN) : 4012799803782
Hersteller: MAICO
ERM 25 Ex t/60 Hz Halbradial-Rohrventilator
Artikelnummer: 0080.0378
Menge: 1,000 Stck

**10.1366 DZD 25/4 Axial-Dachventilator Axial-Dachventilator, horizontal ausblasend, DN250, Drehstrom, explosi**
Produktausführung :
Für Einsatztemperaturen von -40  C < Ta < +60  C.
Besondere Eigenschaften:
Axial-Dachventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 800 m3/h
Drehzahl : 1.475 1/min
Luftrichtung : Be- und Entlüftung
Drehzahlsteuerbar : +
Reversierbarkeit : +
Spannungsart : Drehstrom
Bemessungsspannung : 400 V
Netzfrequenz : 50 Hz
Nennleistung : 38 W
cos : 0,28
INenn : 0,19 A
Imax bei UNenn : 0,19 A
Schutzart : IP 64
Wärmeklasse : F
Material : Stahlblech, verzinkt
Farbe : verzinkt
Gewicht : 14,3 kg
Gewicht mit Verpackung : 16,67 kg
Nennweite : 250 mm
Breite : 570 mm
Höhe : 325 mm
Tiefe : 570 mm
Breite mit Verpackung : 610 mm
Höhe mit Verpackung : 360 mm
Tiefe mit Verpackung : 610 mm
EX-Bezeichnung nach ATEX-Richtlinie : Ex II 2 D
EX-Bezeichnung nach Norm : Ex tb IIIC T135 C Db IP64
X / Ex h IIIC T135 C Db X
Ta-Umgebungstemperatur : -40  C < Ta < +60  C
IA/IN : 3,7
Zeit tA : 450 sek
Betriebsart : S1
PTC DIN 44082 : M 100
EG-Baumusterprüfbescheinigung : TÜV-A 19 ATEX0104 X,
IECEx EPS 19.0020X
Temperaturklasse : T200 C
Wärmeklasse von Isolierstoffen Th. Cl. : 155 (F)
Verpackungseinheit : 1 Stück
Sortiment : G
GTIN (EAN) : 4012799878100
Hersteller: MAICO
DZD 25/4 B Ex t Axial-Dachventilator
Artikelnummer: 0087.0810
Menge: 1,000 Stck

**10.1367 DZD 25/2 Axial-Dachventilator Axial-Dachventilator, horizontal ausblasend, DN250, Drehstrom, explosi**
Produktausführung :
Für Einsatztemperaturen von -40  C < Ta < +40  C.
Besondere Eigenschaften:
Axial-Dachventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 1.600 m3/h
Drehzahl : 2.870 1/min
Luftrichtung : Be- und Entlüftung
Drehzahlsteuerbar : +
Reversierbarkeit : +
Spannungsart : Drehstrom
Bemessungsspannung : 400 V
Netzfrequenz : 50 Hz
Nennleistung : 140 W
cos : 0,69
INenn : 0,29 A
Imax bei UNenn : 0,39 A
Schutzart : IP 64
Wärmeklasse : F
Material : Stahlblech, verzinkt
Farbe : verzinkt
Gewicht : 14,6 kg
Gewicht mit Verpackung : 16,99 kg
Nennweite : 250 mm
Breite : 570 mm
Höhe : 325 mm
Tiefe : 570 mm
Breite mit Verpackung : 610 mm
Höhe mit Verpackung : 360 mm
Tiefe mit Verpackung : 610 mm
EX-Bezeichnung nach ATEX-Richtlinie : Ex II 2 D
EX-Bezeichnung nach Norm : Ex tb IIIC T135 C Db IP64
X / Ex h IIIC T135 C Db X
Ta-Umgebungstemperatur : -40  C < Ta < +40  C
IA/IN : 5,9
Zeit tA : 69 sek
Betriebsart : S1
PTC DIN 44082 : M 100
EG-Baumusterprüfbescheinigung : TÜV-A 19 ATEX0104 X,
IECEx EPS 19.0020X
Temperaturklasse : T135 C
Wärmeklasse von Isolierstoffen Th. Cl. : 155 (F)
Verpackungseinheit : 1 Stück
Sortiment : G
GTIN (EAN) : 4012799878117
Hersteller: MAICO
DZD 25/2 B Ex t Axial-Dachventilator
Artikelnummer: 0087.0811
Menge: 1,000 Stck

**10.1368 DZD 30/6 Axial-Dachventilator Axial-Dachventilator, horizontal ausblasend, DN300, Drehstrom, explosi**
Produktausführung :
Für Einsatztemperaturen von -40  C < Ta < +40  C.
Besondere Eigenschaften:
Axial-Dachventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 940 m3/h
Drehzahl : 985 1/min
Luftrichtung : Be- und Entlüftung
Drehzahlsteuerbar : +
Reversierbarkeit : +
Spannungsart : Drehstrom
Bemessungsspannung : 400 V
Netzfrequenz : 50 Hz
Nennleistung : 25 W
cos : 0,27
INenn : 0,12 A
Imax bei UNenn : 0,12 A
Schutzart : IP 64
Wärmeklasse : F
Material : Stahlblech, verzinkt
Farbe : verzinkt
Gewicht : 19,7 kg
Gewicht mit Verpackung : 23,96 kg
Nennweite : 300 mm
Breite : 660 mm
Höhe : 375 mm
Tiefe : 660 mm
Breite mit Verpackung : 725 mm
Höhe mit Verpackung : 430 mm
Tiefe mit Verpackung : 725 mm
EX-Bezeichnung nach ATEX-Richtlinie : Ex II 2 D
EX-Bezeichnung nach Norm : Ex tb IIIC T135 C Db IP64
X / Ex h IIIC T135 C Db X
Ta-Umgebungstemperatur : -40  C < Ta < +40  C
IA/IN : 3,4
Zeit tA : 1390 sek
Betriebsart : S1
PTC DIN 44082 : M 80
EG-Baumusterprüfbescheinigung : TÜV-A 19 ATEX0104 X,
IECEx EPS 19.0020X
Temperaturklasse : T135 C
Wärmeklasse von Isolierstoffen Th. Cl. : 155 (F)
Verpackungseinheit : 1 Stück
Sortiment : G
GTIN (EAN) : 4012799878124
Hersteller: MAICO
DZD 30/6 B Ex t Axial-Dachventilator
Artikelnummer: 0087.0812
Menge: 1,000 Stck

**10.1369 DZD 30/4 Axial-Dachventilator Axial-Dachventilator, horizontal ausblasend, DN300, Drehstrom, explosi**
Produktausführung :
Für Einsatztemperaturen von -40  C < Ta < +60  C.
Besondere Eigenschaften:
Axial-Dachventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 1.390 m3/h
Drehzahl : 1.475 1/min
Luftrichtung : Be- und Entlüftung
Drehzahlsteuerbar : +
Reversierbarkeit : +
Spannungsart : Drehstrom
Bemessungsspannung : 400 V
Netzfrequenz : 50 Hz
Nennleistung : 95 W
cos : 0,28
INenn : 0,48 A
Imax bei UNenn : 0,48 A
Schutzart : IP 64
Wärmeklasse : F
Material : Stahlblech, verzinkt
Farbe : verzinkt
Gewicht : 17,5 kg
Gewicht mit Verpackung : 21,72 kg
Nennweite : 300 mm
Breite : 660 mm
Höhe : 375 mm
Tiefe : 660 mm
Breite mit Verpackung : 725 mm
Höhe mit Verpackung : 430 mm
Tiefe mit Verpackung : 725 mm
EX-Bezeichnung nach ATEX-Richtlinie : Ex II 2 D
EX-Bezeichnung nach Norm : Ex tb IIIC T200 C Db IP64
X / Ex h IIIC T200 C Db X
Ta-Umgebungstemperatur : -40  C < Ta < +60  C
IA/IN : 3,4
Zeit tA : 170 sek
Betriebsart : S1
PTC DIN 44082 : M 130
EG-Baumusterprüfbescheinigung : TÜV-A 19 ATEX0104 X,
IECEx EPS 19.0020X
Temperaturklasse : T200 C
Wärmeklasse von Isolierstoffen Th. Cl. : 155 (F)
Verpackungseinheit : 1 Stück
Sortiment : G
GTIN (EAN) : 4012799878131
Hersteller: MAICO
DZD 30/4 B Ex t Axial-Dachventilator
Artikelnummer: 0087.0813
Menge: 1,000 Stck

**10.1370 DZD 30/2 Axial-Dachventilator Axial-Dachventilator, horizontal ausblasend, DN300, Drehstrom, explosi**
Produktausführung :
Für Einsatztemperaturen von -40  C < Ta < +60  C.
Besondere Eigenschaften:
Axial-Dachventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 2.690 m3/h
Drehzahl : 2.880 1/min
Luftrichtung : Be- und Entlüftung
Drehzahlsteuerbar : +
Reversierbarkeit : +
Spannungsart : Drehstrom
Bemessungsspannung : 400 V
Netzfrequenz : 50 Hz
Nennleistung : 300 W
cos : 0,78
INenn : 0,53 A
Imax bei UNenn : 0,87 A
Schutzart : IP 64
Wärmeklasse : F
Material : Stahlblech, verzinkt
Farbe : verzinkt
Gewicht : 20,4 kg
Gewicht mit Verpackung : 24,66 kg
Nennweite : 300 mm
Breite : 660 mm
Höhe : 375 mm
Tiefe : 660 mm
Breite mit Verpackung : 725 mm
Höhe mit Verpackung : 430 mm
Tiefe mit Verpackung : 725 mm
EX-Bezeichnung nach ATEX-Richtlinie : Ex II 2 D
EX-Bezeichnung nach Norm : Ex tb IIIC T200 C Db IP64
X / Ex h IIIC T200 C Db X
Ta-Umgebungstemperatur : -40  C < Ta < +60  C
IA/IN : 7,4
Zeit tA : 85 sek
Betriebsart : S1
PTC DIN 44082 : M 100
EG-Baumusterprüfbescheinigung : TÜV-A 19 ATEX0104 X,
IECEx EPS 19.0020X
Temperaturklasse : T200 C
Wärmeklasse von Isolierstoffen Th. Cl. : 155 (F)
Verpackungseinheit : 1 Stück
Sortiment : G
GTIN (EAN) : 4012799878148
Hersteller: MAICO
DZD 30/2 B Ex t Axial-Dachventilator
Artikelnummer: 0087.0814
Menge: 1,000 Stck

**10.1371 DZD 35/6 Axial-Dachventilator Axial-Dachventilator, horizontal ausblasend, DN355, Drehstrom, explosi**
Produktausführung :
Für Einsatztemperaturen von -40  C < Ta < +40  C.
Besondere Eigenschaften:
Axial-Dachventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 1.370 m3/h
Drehzahl : 965 1/min
Luftrichtung : Be- und Entlüftung
Drehzahlsteuerbar : +
Reversierbarkeit : +
Spannungsart : Drehstrom
Bemessungsspannung : 400 V
Netzfrequenz : 50 Hz
Nennleistung : 40 W
cos : 0,42
INenn : 0,13 A
Imax bei UNenn : 0,13 A
Schutzart : IP 64
Wärmeklasse : F
Material : Stahlblech, verzinkt
Farbe : verzinkt
Gewicht : 22,7 kg
Gewicht mit Verpackung : 27,32 kg
Nennweite : 355 mm
Breite : 720 mm
Höhe : 380 mm
Tiefe : 720 mm
Breite mit Verpackung : 790 mm
Höhe mit Verpackung : 435 mm
Tiefe mit Verpackung : 790 mm
EX-Bezeichnung nach ATEX-Richtlinie : Ex II 2 D
EX-Bezeichnung nach Norm : Ex tb IIIC T135 C Db IP64
X / Ex h IIIC T135 C Db X
Ta-Umgebungstemperatur : -40  C < Ta < +40  C
IA/IN : 3,2
Zeit tA : 1390 sek
Betriebsart : S1
PTC DIN 44082 : M 80
EG-Baumusterprüfbescheinigung : TÜV-A 19 ATEX0104 X,
IECEx EPS 19.0020X
Temperaturklasse : T135 C
Wärmeklasse von Isolierstoffen Th. Cl. : 155 (F)
Verpackungseinheit : 1 Stück
Sortiment : G
GTIN (EAN) : 4012799878155
Hersteller: MAICO
DZD 35/6 B Ex t Axial-Dachventilator
Artikelnummer: 0087.0815
Menge: 1,000 Stck

**10.1372 DZD 35/4 Axial-Dachventilator Axial-Dachventilator, horizontal ausblasend, DN355, Drehstrom, explosi**
Produktausführung :
Für Einsatztemperaturen von -40  C < Ta < +60  C.
Besondere Eigenschaften:
Axial-Dachventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 2.060 m3/h
Drehzahl : 1.450 1/min
Luftrichtung : Be- und Entlüftung
Drehzahlsteuerbar : +
Reversierbarkeit : +
Spannungsart : Drehstrom
Bemessungsspannung : 400 V
Netzfrequenz : 50 Hz
Nennleistung : 130 W
cos : 0,38
INenn : 0,49 A
Imax bei UNenn : 0,49 A
Schutzart : IP 64
Wärmeklasse : F
Material : Stahlblech, verzinkt
Farbe : verzinkt
Gewicht : 20,7 kg
Gewicht mit Verpackung : 25,32 kg
Nennweite : 355 mm
Breite : 720 mm
Höhe : 380 mm
Tiefe : 720 mm
Breite mit Verpackung : 790 mm
Höhe mit Verpackung : 435 mm
Tiefe mit Verpackung : 790 mm
EX-Bezeichnung nach ATEX-Richtlinie : Ex II 2 D
EX-Bezeichnung nach Norm : Ex tb IIIC T200 C Db IP64
X / Ex h IIIC T200 C Db X
Ta-Umgebungstemperatur : -40  C < Ta < +60  C
IA/IN : 3,4
Zeit tA : 170 sek
Betriebsart : S1
PTC DIN 44082 : M 130
EG-Baumusterprüfbescheinigung : TÜV-A 19 ATEX0104 X,
IECEx EPS 19.0020X
Temperaturklasse : T200 C
Wärmeklasse von Isolierstoffen Th. Cl. : 155 (F)
Verpackungseinheit : 1 Stück
Sortiment : G
GTIN (EAN) : 4012799878162
Hersteller: MAICO
DZD 35/4 B Ex t Axial-Dachventilator
Artikelnummer: 0087.0816
Menge: 1,000 Stck

**10.1373 DZD 35/2 Axial-Dachventilator Axial-Dachventilator, horizontal ausblasend, DN355, Drehstrom, explosi**
Produktausführung :
Für Einsatztemperaturen von -40  C < Ta < +60  C.
Besondere Eigenschaften:
Axial-Dachventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 4.280 m3/h
Drehzahl : 2.880 1/min
Luftrichtung : Be- und Entlüftung
Drehzahlsteuerbar : -
Reversierbarkeit : +
Spannungsart : Drehstrom
Bemessungsspannung : 400 V
Netzfrequenz : 50 Hz
Nennleistung : 620 W
cos : 0,67
INenn : 1,3 A
Imax bei UNenn : 1,91 A
Schutzart : IP 64
Wärmeklasse : F
Material : Stahlblech, verzinkt
Farbe : verzinkt
Gewicht : 24,1 kg
Gewicht mit Verpackung : 28,8 kg
Nennweite : 355 mm
Breite : 720 mm
Höhe : 380 mm
Tiefe : 720 mm
Breite mit Verpackung : 790 mm
Höhe mit Verpackung : 435 mm
Tiefe mit Verpackung : 790 mm
EX-Bezeichnung nach ATEX-Richtlinie : Ex II 2 D
EX-Bezeichnung nach Norm : Ex tb IIIC T200 C Db IP64
X / Ex h IIIC T200 C Db X
Ta-Umgebungstemperatur : -40  C < Ta < +60  C
IA/IN : 6,9
Zeit tA : 35 sek
Betriebsart : S1
PTC DIN 44082 : M 100
EG-Baumusterprüfbescheinigung : TÜV-A 19 ATEX0104 X,
IECEx EPS 19.0020X
Temperaturklasse : T200 C
Wärmeklasse von Isolierstoffen Th. Cl. : 155 (F)
Verpackungseinheit : 1 Stück
Sortiment : G
GTIN (EAN) : 4012799878179
Hersteller: MAICO
DZD 35/2 B Ex t Axial-Dachventilator
Artikelnummer: 0087.0817
Menge: 1,000 Stck

**10.1374 DZD 40/6 Axial-Dachventilator Axial-Dachventilator, horizontal ausblasend, DN400, Drehstrom, explosi**
Produktausführung :
Für Einsatztemperaturen von -40  C < Ta < +40  C.
Besondere Eigenschaften:
Axial-Dachventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 2.130 m3/h
Drehzahl : 980 1/min
Luftrichtung : Be- und Entlüftung
Drehzahlsteuerbar : +
Reversierbarkeit : +
Spannungsart : Drehstrom
Bemessungsspannung : 400 V
Netzfrequenz : 50 Hz
Nennleistung : 100 W
cos : 0,27
INenn : 0,55 A
Imax bei UNenn : 0,53 A
Schutzart : IP 64
Wärmeklasse : F
Material : Stahlblech, verzinkt
Farbe : verzinkt
Gewicht : 26,6 kg
Gewicht mit Verpackung : 32 kg
Nennweite : 400 mm
Breite : 830 mm
Höhe : 415 mm
Tiefe : 830 mm
Breite mit Verpackung : 865 mm
Höhe mit Verpackung : 460 mm
Tiefe mit Verpackung : 865 mm
EX-Bezeichnung nach ATEX-Richtlinie : Ex II 2 D
EX-Bezeichnung nach Norm : Ex tb IIIC T135 C Db IP64
X / Ex h IIIC T135 C Db X
Ta-Umgebungstemperatur : -40  C < Ta < +40  C
IA/IN : 3,2
Zeit tA : 240 sek
Betriebsart : S1
PTC DIN 44082 : M 100
EG-Baumusterprüfbescheinigung : TÜV-A 19 ATEX0104 X,
IECEx EPS 19.0020X
Temperaturklasse : T135 C
Wärmeklasse von Isolierstoffen Th. Cl. : 155 (F)
Verpackungseinheit : 1 Stück
Sortiment : G
GTIN (EAN) : 4012799878186
Hersteller: MAICO
DZD 40/6 B Ex t Axial-Dachventilator
Artikelnummer: 0087.0818
Menge: 1,000 Stck

**10.1375 DZD 40/4 Axial-Dachventilator Axial-Dachventilator, horizontal ausblasend, DN400, Drehstrom, explosi**
Produktausführung :
Für Einsatztemperaturen von -40  C < Ta < +40  C.
Besondere Eigenschaften:
Axial-Dachventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 3.200 m3/h
Drehzahl : 1.465 1/min
Luftrichtung : Be- und Entlüftung
Drehzahlsteuerbar : +
Reversierbarkeit : +
Spannungsart : Drehstrom
Bemessungsspannung : 400 V
Netzfrequenz : 50 Hz
Nennleistung : 170 W
cos : 0,45
INenn : 0,55 A
Imax bei UNenn : 0,7 A
Schutzart : IP 64
Wärmeklasse : F
Material : Stahlblech, verzinkt
Farbe : verzinkt
Gewicht : 26,6 kg
Gewicht mit Verpackung : 32 kg
Nennweite : 400 mm
Breite : 830 mm
Höhe : 415 mm
Tiefe : 830 mm
Breite mit Verpackung : 865 mm
Höhe mit Verpackung : 460 mm
Tiefe mit Verpackung : 865 mm
EX-Bezeichnung nach ATEX-Richtlinie : Ex II 2 D
EX-Bezeichnung nach Norm : Ex tb IIIC T135 C Db IP64
X / Ex h IIIC T135 C Db X
Ta-Umgebungstemperatur : -40  C < Ta < +40  C
IA/IN : 5,7
Zeit tA : 110 sek
Betriebsart : S1
PTC DIN 44082 : M 100
EG-Baumusterprüfbescheinigung : TÜV-A 19 ATEX0104 X,
IECEx EPS 19.0020X
Temperaturklasse : T135 C
Wärmeklasse von Isolierstoffen Th. Cl. : 155 (F)
Verpackungseinheit : 1 Stück
Sortiment : G
GTIN (EAN) : 4012799878193
Hersteller: MAICO
DZD 40/4 B Ex t Axial-Dachventilator
Artikelnummer: 0087.0819
Menge: 1,000 Stck

**10.1376 DZD 50/6 Axial-Dachventilator Axial-Dachventilator, horizontal ausblasend, DN500, Drehstrom, explosi**
Produktausführung :
Für Einsatztemperaturen von -40  C < Ta < +40  C.
Besondere Eigenschaften:
Axial-Dachventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 3.870 m3/h
Drehzahl : 950 1/min
Luftrichtung : Be- und Entlüftung
Drehzahlsteuerbar : +
Reversierbarkeit : +
Spannungsart : Drehstrom
Bemessungsspannung : 400 V
Netzfrequenz : 50 Hz
Nennleistung : 180 W
cos : 0,45
INenn : 0,58 A
Imax bei UNenn : 0,65 A
Schutzart : IP 64
Wärmeklasse : F
Material : Stahlblech, verzinkt
Farbe : verzinkt
Gewicht : 33 kg
Gewicht mit Verpackung : 40 kg
Nennweite : 500 mm
Breite : 940 mm
Höhe : 420 mm
Tiefe : 940 mm
Breite mit Verpackung : 940 mm
Höhe mit Verpackung : 510 mm
Tiefe mit Verpackung : 940 mm
EX-Bezeichnung nach ATEX-Richtlinie : Ex II 2 D
EX-Bezeichnung nach Norm : Ex tb IIIC T135 C Db IP64
X / Ex h IIIC T135 C Db X
Ta-Umgebungstemperatur : -40  C < Ta < +40  C
IA/IN : 3
Zeit tA : 240 sek
Betriebsart : S1
PTC DIN 44082 : M 100
EG-Baumusterprüfbescheinigung : TÜV-A 19 ATEX0104 X,
IECEx EPS 19.0020X
Temperaturklasse : T135 C
Wärmeklasse von Isolierstoffen Th. Cl. : 155 (F)
Verpackungseinheit : 1 Stück
Sortiment : G
GTIN (EAN) : 4012799878209
Hersteller: MAICO
DZD 50/6 B Ex t Axial-Dachventilator
Artikelnummer: 0087.0820
Menge: 1,000 Stck

**10.1377 DZD 50/4 Axial-Dachventilator Axial-Dachventilator, horizontal ausblasend, DN500, Drehstrom, explosi**
Produktausführung :
Für Einsatztemperaturen von -40  C < Ta < +60  C.
Besondere Eigenschaften:
Axial-Dachventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 5.830 m3/h
Drehzahl : 1.425 1/min
Luftrichtung : Be- und Entlüftung
Drehzahlsteuerbar : +
Reversierbarkeit : +
Spannungsart : Drehstrom
Bemessungsspannung : 400 V
Netzfrequenz : 50 Hz
Nennleistung : 485 W
cos : 0,76
INenn : 0,92 A
Imax bei UNenn : 1,7 A
Schutzart : IP 64
Wärmeklasse : F
Material : Stahlblech, verzinkt
Farbe : verzinkt
Gewicht : 39 kg
Gewicht mit Verpackung : 46 kg
Nennweite : 500 mm
Breite : 940 mm
Höhe : 420 mm
Tiefe : 940 mm
Breite mit Verpackung : 940 mm
Höhe mit Verpackung : 510 mm
Tiefe mit Verpackung : 940 mm
EX-Bezeichnung nach ATEX-Richtlinie : Ex II 2 D
EX-Bezeichnung nach Norm : Ex tb IIIC T200 C Db IP64
X / Ex h IIIC T200 C Db X
Ta-Umgebungstemperatur : -40  C < Ta < +60  C
IA/IN : 4,1
Zeit tA : 240 sek
Betriebsart : S1
PTC DIN 44082 : M 130
EG-Baumusterprüfbescheinigung : TÜV-A 19 ATEX0104 X,
IECEx EPS 19.0020X
Temperaturklasse : T200 C
Wärmeklasse von Isolierstoffen Th. Cl. : 155 (F)
Verpackungseinheit : 1 Stück
Sortiment : G
GTIN (EAN) : 4012799878216
Hersteller: MAICO
DZD 50/4 B Ex t Axial-Dachventilator
Artikelnummer: 0087.0821
Menge: 1,000 Stck

**10.1378 DZD 60/6 Axial-Dachventilator Axial-Dachventilator, horizontal ausblasend, DN600, Drehstrom, explosi**
Produktausführung :
Für Einsatztemperaturen von -40  C < Ta < +60  C.
Besondere Eigenschaften:
Axial-Dachventilator, explosionsgeschützt, Medium
Staub.
Explosionsschutz und Zulassungen nach ATEX und IECEx.
Ex II 2 D Ex tb IIIC T135 C/T200 C Db IP64 X / Ex II 2
D Ex h IIIC T135 C/T200 C Db X.
Einsatztemperaturen abhängig von Temperaturklasse:
T135 C -20  C < Ta < +40  C, T200 C -20  C < Ta < +60
 C.
Für alle Stäube der Ex-Gruppe IIIA und IIIC
qualifiziert.
MAICO Ex-Ventilatoren erfüllen die
Sicherheitsanforderungen der Europäischen Richtlinie RL
2014/34/EU für Geräte und Schutzsysteme in
explosionsgefährdeten Bereichen.
Für Zone 21 und 22.
Zündschutzarten: "t" - Schutz durch Gehäuse und "c" -
konstruktive Sicherheit.
Schutzart IP 64.
Grundplatte, Anströmdüse und Regenschutzhaube aus
verzinktem Stahlblech.
Ausblasrichtung horizontal.
Stabile Transportösen ermöglichen einen Transport per
Kran.
Für Be- oder Entlüftung umschaltbar.
Laufrad:
Axiallaufrad aus leitfähigem Kunststoff.
Wuchtgüte der Motor-Laufradkombination G 6,3 nach
Kategorie BV-3 gemäß ISO 14694.
Förderrichtung:
Die Förderrichtung ist gekennzeichnet.
Standard Abluftbetrieb, Förderrichtung über Motor
blasend.
Motor:
Robuster Drehstrommotor mit Kugellager, wartungsfrei.
Reversierbar.
Reversierbetrieb: Der Volumenstrom verringert sich um
ca. 35 % bei anomaler Förderrichtung.
Betriebsart S1 (Dauerbetrieb).
Drehzahlregelung mit Transformator TR... möglich.
Ausnahme: DZD 35/2 B Ex...
Die Temperatur im Ventilatormotor wird durch Kaltleiter
überwacht. Die Kaltleiter müssen an ein Auslösesystem
(Sicherheitseinrichtung gemäß Richtlinie RL 2014/34/EU)
angeschlossen werden, das den Ventilator bei zu hohen
Temperaturen dauerhaft vom Netz trennt.
Als Auslösesystem wird das
MAICO-Kaltleiterauslösesystem MVS 6 oder TMS empfohlen.
Elektrischer Anschluss:
Anschlussleitung ca. 1,7 m lang.
Separater Klemmenkasten, Ex-geschützt, mit
Kabelverschraubung.
Sicherheitshinweise:
Ventilator bei freier Ansaugung oder Ausblasung nur in
Betrieb nehmen, wenn der Berührungsschutz des
Flügelrades gemäß DIN EN ISO 13857 gewährleistet ist,
z. B. mit Schutzgitter SG.
Technische Daten
Fördervolumen : 6.510 m3/h
Drehzahl : 950 1/min
Luftrichtung : Be- und Entlüftung
Drehzahlsteuerbar : +
Reversierbarkeit : +
Spannungsart : Drehstrom
Bemessungsspannung : 400 V
Netzfrequenz : 50 Hz
Nennleistung : 365 W
cos : 0,71
INenn : 0,74 A
Imax bei UNenn : 1,08 A
Schutzart : IP 64
Wärmeklasse : F
Material : Stahlblech, verzinkt
Farbe : verzinkt
Gewicht : 45,5 kg
Gewicht mit Verpackung : 53 kg
Nennweite : 600 mm
Breite : 1.100 mm
Höhe : 460 mm
Tiefe : 1.100 mm
Breite mit Verpackung : 1.100 mm
Höhe mit Verpackung : 500 mm
Tiefe mit Verpackung : 1.100 mm
EX-Bezeichnung nach ATEX-Richtlinie : Ex II 2 D
EX-Bezeichnung nach Norm : Ex tb IIIC T200 C Db IP64
X / Ex h IIIC T200 C Db X
Ta-Umgebungstemperatur : -40  C < Ta < +60  C
IA/IN : 4
Zeit tA : 290 sek
Betriebsart : S1
PTC DIN 44082 : M 130
EG-Baumusterprüfbescheinigung : TÜV-A 19 ATEX0104 X,
IECEx EPS 19.0020X
Temperaturklasse : T200 C
Wärmeklasse von Isolierstoffen Th. Cl. : 155 (F)
Verpackungseinheit : 1 Stück
Sortiment : G
GTIN (EAN) : 4012799878223
Hersteller: MAICO
DZD 60/6 B Ex t Axial-Dachventilator
Artikelnummer: 0087.0822
Menge: 1,000 Stck

**10.1379 AP 100 Verschlussklappe Selbsttätige Verschlussklappe aus Kunststoff zur Entlüftung, DN 100, v**
Selbsttätige Verschlussklappen zur Entlüftung.
Außenwandanschluss bei Verwendung der Wandhülse WH.
Mit verdeckten Schraubenlöchern.
Dichtband im Lieferumfang enthalten.
Zubehör: Fliegengitter FG einsetzbar.
Technische Daten
Luftrichtung : Entlüftung
Druckverlust : 10 Pa
Einbauort : Wand
Material : Kunststoff, witterungs-, UV-beständig
Farbe : verkehrsweiß, ähnlich RAL 9016
Gewicht : 0,11 kg
Gewicht mit Verpackung : 0,12 kg
Klappenart : selbstt. öffnend/schließend
Geeignet für Nennweite : 100 mm
Breite : 150 mm
Höhe : 150 mm
Tiefe : 50 mm
Breite mit Verpackung : 151 mm
Höhe mit Verpackung : 151 mm
Tiefe mit Verpackung : 51 mm
Umgebungstemperatur : 60  C
Verpackungseinheit : 1 Stück
Sortiment : A
GTIN (EAN) : 4012799990055
Hersteller: MAICO
AP 100 Verschlussklappe
Artikelnummer: 0059.1058
Menge: 1,000 Stck

**10.1380 AP 100 B Verschlussklappe Selbsttätige Verschlussklappe aus Kunststoff zur Entlüftung, DN 100, b**
Selbsttätige Verschlussklappen zur Entlüftung.
Außenwandanschluss bei Verwendung der Wandhülse WH.
Mit verdeckten Schraubenlöchern.
Dichtband im Lieferumfang enthalten.
Zubehör: Fliegengitter FG einsetzbar.
Technische Daten
Luftrichtung : Entlüftung
Druckverlust : 10 Pa
Einbauort : Wand
Material : Kunststoff, witterungs-, UV-beständig
Farbe : kastanienbraun, ähnlich RAL 8015
Gewicht : 0,11 kg
Gewicht mit Verpackung : 0,35 kg
Klappenart : selbstt. öffnend/schließend
Geeignet für Nennweite : 100 mm
Breite : 150 mm
Höhe : 150 mm
Tiefe : 50 mm
Breite mit Verpackung : 153 mm
Höhe mit Verpackung : 153 mm
Tiefe mit Verpackung : 52 mm
Umgebungstemperatur : 60  C
Verpackungseinheit : 1 Stück
Sortiment : A
GTIN (EAN) : 4012799599579
Hersteller: MAICO
AP 100 B Verschlussklappe
Artikelnummer: 0059.0957
Menge: 1,000 Stck

**10.1381 AP 120 Verschlussklappe Selbsttätige Verschlussklappe aus Kunststoff zur Entlüftung, DN 120**
Selbsttätige Verschlussklappen zur Entlüftung.
Außenwandanschluss bei Verwendung der Wandhülse WH.
Mit verdeckten Schraubenlöchern.
Dichtband im Lieferumfang enthalten.
Zubehör: Fliegengitter FG einsetzbar.
Technische Daten
Luftrichtung : Entlüftung
Druckverlust : 10 Pa
Einbauort : Wand
Material : Kunststoff, witterungs-, UV-beständig
Farbe : verkehrsweiß, ähnlich RAL 9016
Gewicht : 0,17 kg
Gewicht mit Verpackung : 0,18 kg
Klappenart : selbstt. öffnend/schließend
Geeignet für Nennweite : 125 mm
Breite : 172 mm
Höhe : 172 mm
Tiefe : 53 mm
Breite mit Verpackung : 175 mm
Höhe mit Verpackung : 175 mm
Tiefe mit Verpackung : 54 mm
Umgebungstemperatur : 60  C
Verpackungseinheit : 1 Stück
Sortiment : A
GTIN (EAN) : 4012799599500
Hersteller: MAICO
AP 120 Verschlussklappe
Artikelnummer: 0059.0950
Menge: 1,000 Stck

**10.1382 AP 150/1 Verschlussklappe Selbsttätige Verschlussklappe aus Kunststoff zur Entlüftung, DN 150,**
Selbsttätige Verschlussklappen zur Entlüftung.
Außenwandanschluss bei Verwendung der Wandhülse WH.
Mit verdeckten Schraubenlöchern.
Dichtband im Lieferumfang enthalten.
Zubehör: Fliegengitter FG einsetzbar.
Technische Daten
Luftrichtung : Entlüftung
Druckverlust : 10 Pa
Einbauort : Wand
Material : Kunststoff, witterungs-, UV-beständig
Farbe : verkehrsweiß, ähnlich RAL 9016
Gewicht : 0,4 kg
Gewicht mit Verpackung : 0,41 kg
Klappenart : selbstt. öffnend/schließend
Geeignet für Nennweite : 150 mm
Breite : 200 mm
Höhe : 200 mm
Tiefe : 55 mm
Breite mit Verpackung : 202 mm
Höhe mit Verpackung : 202 mm
Tiefe mit Verpackung : 57 mm
Umgebungstemperatur : 60  C
Verpackungseinheit : 1 Stück
Sortiment : A
GTIN (EAN) : 4012799599968
Hersteller: MAICO
AP 150/1 Verschlussklappe
Artikelnummer: 0059.0996
Menge: 1,000 Stck

**10.1383 FG 100 Fliegengitter Fliegengitter für Verschlussklappe AP 100 oder Außengitter SG 100**
Fliegengitter zum Einbau in AP... oder SG... .
Technische Daten
Material : Edelstahl
Gewicht : 0,01 kg
Gewicht mit Verpackung : 0,01 kg
Geeignet für Nennweite : 100 mm
Breite : 120 mm
Höhe : 120 mm
Tiefe : 2 mm
Breite mit Verpackung : 121 mm
Höhe mit Verpackung : 121 mm
Tiefe mit Verpackung : 3 mm
Verpackungseinheit : 1 Stück
Sortiment : A
GTIN (EAN) : 4012799939221
Hersteller: MAICO
FG 100 Fliegengitter
Artikelnummer: 0093.0922
Menge: 1,000 Stck

**10.1384 FG 120 Fliegengitter Fliegengitter für Verschlussklappe AP 120 oder Außengitter SG 120**
Fliegengitter zum Einbau in AP... oder SG... .
Technische Daten
Material : Edelstahl
Gewicht : 0,01 kg
Gewicht mit Verpackung : 0,01 kg
Geeignet für Nennweite : 120 mm
Breite : 140 mm
Höhe : 140 mm
Tiefe : 2 mm
Breite mit Verpackung : 141 mm
Höhe mit Verpackung : 141 mm
Tiefe mit Verpackung : 3 mm
Verpackungseinheit : 1 Stück
Sortiment : A
GTIN (EAN) : 4012799939245
Hersteller: MAICO
FG 120 Fliegengitter
Artikelnummer: 0093.0924
Menge: 1,000 Stck

**10.1385 FG 150 Fliegengitter Fliegengitter für Verschlussklappe AP 150/1 oder Außengitter SG 150/1**
Fliegengitter zum Einbau in AP... oder SG... .
Technische Daten
Einbauort : in AP 150/1 oder SG 150/1
Material : Edelstahl
Gewicht : 0,01 kg
Gewicht mit Verpackung : 0,02 kg
Geeignet für Nennweite : 150 mm
Breite : 147 mm
Höhe : 147 mm
Tiefe : 2 mm
Breite mit Verpackung : 200 mm
Höhe mit Verpackung : 200 mm
Tiefe mit Verpackung : 3 mm
Verpackungseinheit : 1 Stück
Sortiment : A
GTIN (EAN) : 4012799992585
Hersteller: MAICO
FG 150 Fliegengitter
Artikelnummer: 0093.1630
Menge: 1,000 Stck

**10.1386 AS 20 Verschlussklappe Selbsttätige Verschlussklappe, DN 200, mit verzinktem Gitter, nur für**
Verschlussklappen zur Entlüftung.
Mit verzinktem Schutzgitter.
Ab Nenngröße 35 mit Mittelsteg zur Erhöhung der
Klappenstabilität.
Optionales Zubehör: Verbindungsrahmen ZVR zur
Befestigung der Verschlussklappen AS und RS am
Ventilator statt an der Wand.
Technische Daten
Luftrichtung : Entlüftung
Einbau : außen
Einbauort : Wand
Einbaulage : senkrecht / waagerecht
Material : Kunststoff, witterungs-, UV-beständig
Farbe : verkehrsweiß, ähnlich RAL 9016
Lamellenfarbe : silbergrau
Gewicht : 0,4 kg
Gewicht mit Verpackung : 0,52 kg
Klappenart : selbstt. öffnend/schließend
Nennweite : 200 mm
Breite : 260 mm
Höhe : 260 mm
Tiefe : 39 mm
Breite mit Verpackung : 330 mm
Höhe mit Verpackung : 275 mm
Tiefe mit Verpackung : 50 mm
Umgebungstemperatur : 60  C
Verpackungseinheit : 1 Stück
Sortiment : C
GTIN (EAN) : 4012799513308
Hersteller: MAICO
AS 20 Verschlussklappe
Artikelnummer: 0151.0330
Menge: 1,000 Stck

**10.1387 AS 25 Verschlussklappe Selbsttätige Verschlussklappe, DN 255, mit verzinktem Gitter, nur für**
Verschlussklappen zur Entlüftung.
Mit verzinktem Schutzgitter.
Ab Nenngröße 35 mit Mittelsteg zur Erhöhung der
Klappenstabilität.
Optionales Zubehör: Verbindungsrahmen ZVR zur
Befestigung der Verschlussklappen AS und RS am
Ventilator statt an der Wand.
Technische Daten
Luftrichtung : Entlüftung
Einbau : außen
Einbauort : Wand
Einbaulage : senkrecht / waagerecht
Material : Kunststoff, witterungs-, UV-beständig
Farbe : verkehrsweiß, ähnlich RAL 9016
Lamellenfarbe : silbergrau
Gewicht : 0,58 kg
Gewicht mit Verpackung : 0,73 kg
Klappenart : selbstt. öffnend/schließend
Nennweite : 255 mm
Breite : 314 mm
Höhe : 314 mm
Tiefe : 40 mm
Breite mit Verpackung : 375 mm
Höhe mit Verpackung : 325 mm
Tiefe mit Verpackung : 50 mm
Umgebungstemperatur : 60  C
Verpackungseinheit : 1 Stück
Sortiment : C
GTIN (EAN) : 4012799513315
Hersteller: MAICO
AS 25 Verschlussklappe
Artikelnummer: 0151.0331
Menge: 1,000 Stck

**10.1388 AS 30 Verschlussklappe Selbsttätige Verschlussklappe, DN 300, mit verzinktem Gitter**
Verschlussklappen zur Entlüftung.
Mit verzinktem Schutzgitter.
Ab Nenngröße 35 mit Mittelsteg zur Erhöhung der
Klappenstabilität.
Optionales Zubehör: Verbindungsrahmen ZVR zur
Befestigung der Verschlussklappen AS und RS am
Ventilator statt an der Wand.
Technische Daten
Luftrichtung : Entlüftung
Einbau : außen
Einbauort : Wand
Einbaulage : senkrecht / waagerecht
Material : Kunststoff, witterungs-, UV-beständig
Farbe : verkehrsweiß, ähnlich RAL 9016
Lamellenfarbe : silbergrau
Gewicht : 0,77 kg
Gewicht mit Verpackung : 0,95 kg
Klappenart : selbstt. öffnend/schließend
Nennweite : 300 mm
Breite : 366 mm
Höhe : 366 mm
Tiefe : 40 mm
Breite mit Verpackung : 430 mm
Höhe mit Verpackung : 380 mm
Tiefe mit Verpackung : 50 mm
Umgebungstemperatur : 60  C
Verpackungseinheit : 1 Stück
Sortiment : C
GTIN (EAN) : 4012799513322
Hersteller: MAICO
AS 30 Verschlussklappe
Artikelnummer: 0151.0332
Menge: 1,000 Stck

**10.1389 AS 35 Verschlussklappe Selbsttätige Verschlussklappe, DN 355, mit verzinktem Gitter**
Verschlussklappen zur Entlüftung.
Mit verzinktem Schutzgitter.
Ab Nenngröße 35 mit Mittelsteg zur Erhöhung der
Klappenstabilität.
Optionales Zubehör: Verbindungsrahmen ZVR zur
Befestigung der Verschlussklappen AS und RS am
Ventilator statt an der Wand.
Technische Daten
Luftrichtung : Entlüftung
Einbau : außen
Einbauort : Wand
Einbaulage : senkrecht / waagerecht
Material : Kunststoff, witterungs-, UV-beständig
Farbe : verkehrsweiß, ähnlich RAL 9016
Lamellenfarbe : silbergrau
Gewicht : 1,12 kg
Gewicht mit Verpackung : 1,36 kg
Klappenart : selbstt. öffnend/schließend
Nennweite : 355 mm
Breite : 420 mm
Höhe : 420 mm
Tiefe : 40 mm
Breite mit Verpackung : 485 mm
Höhe mit Verpackung : 435 mm
Tiefe mit Verpackung : 50 mm
Umgebungstemperatur : 60  C
Verpackungseinheit : 1 Stück
Sortiment : C
GTIN (EAN) : 4012799513339
Hersteller: MAICO
AS 35 Verschlussklappe
Artikelnummer: 0151.0333
Menge: 1,000 Stck

**10.1390 AS 40 Verschlussklappe Selbsttätige Verschlussklappe, DN 400, mit verzinktem Gitter**
Verschlussklappen zur Entlüftung.
Mit verzinktem Schutzgitter.
Ab Nenngröße 35 mit Mittelsteg zur Erhöhung der
Klappenstabilität.
Optionales Zubehör: Verbindungsrahmen ZVR zur
Befestigung der Verschlussklappen AS und RS am
Ventilator statt an der Wand.
Technische Daten
Luftrichtung : Entlüftung
Einbau : außen
Einbauort : Wand
Einbaulage : senkrecht / waagerecht
Material : Kunststoff, witterungs-, UV-beständig
Farbe : verkehrsweiß, ähnlich RAL 9016
Lamellenfarbe : silbergrau
Gewicht : 1,3 kg
Gewicht mit Verpackung : 1,58 kg
Klappenart : selbstt. öffnend/schließend
Nennweite : 400 mm
Breite : 472 mm
Höhe : 472 mm
Tiefe : 40 mm
Breite mit Verpackung : 535 mm
Höhe mit Verpackung : 485 mm
Tiefe mit Verpackung : 50 mm
Umgebungstemperatur : 60  C
Verpackungseinheit : 1 Stück
Sortiment : C
GTIN (EAN) : 4012799513346
Hersteller: MAICO
AS 40 Verschlussklappe
Artikelnummer: 0151.0334
Menge: 1,000 Stck

**10.1391 AS 45 Verschlussklappe Selbsttätige Verschlussklappe, DN 450, mit verzinktem Gitter**
Verschlussklappen zur Entlüftung.
Mit verzinktem Schutzgitter.
Ab Nenngröße 35 mit Mittelsteg zur Erhöhung der
Klappenstabilität.
Optionales Zubehör: Verbindungsrahmen ZVR zur
Befestigung der Verschlussklappen AS und RS am
Ventilator statt an der Wand.
Technische Daten
Luftrichtung : Entlüftung
Einbau : außen
Einbauort : Wand
Einbaulage : senkrecht / waagerecht
Material : Kunststoff, witterungs-, UV-beständig
Farbe : verkehrsweiß, ähnlich RAL 9016
Lamellenfarbe : silbergrau
Gewicht : 1,62 kg
Gewicht mit Verpackung : 1,94 kg
Klappenart : selbstt. öffnend/schließend
Nennweite : 450 mm
Breite : 465 mm
Höhe : 465 mm
Tiefe : 41 mm
Breite mit Verpackung : 595 mm
Höhe mit Verpackung : 540 mm
Tiefe mit Verpackung : 50 mm
Umgebungstemperatur : 60  C
Verpackungseinheit : 1 Stück
Sortiment : C
GTIN (EAN) : 4012799513353
Hersteller: MAICO
AS 45 Verschlussklappe
Artikelnummer: 0151.0335
Menge: 1,000 Stck

**10.1392 AS 50 Verschlussklappe Selbsttätige Verschlussklappe, DN 500, mit verzinktem Gitter**
Verschlussklappen zur Entlüftung.
Mit verzinktem Schutzgitter.
Ab Nenngröße 35 mit Mittelsteg zur Erhöhung der
Klappenstabilität.
Optionales Zubehör: Verbindungsrahmen ZVR zur
Befestigung der Verschlussklappen AS und RS am
Ventilator statt an der Wand.
Technische Daten
Luftrichtung : Entlüftung
Einbau : außen
Einbauort : Wand
Einbaulage : senkrecht / waagerecht
Material : Kunststoff, witterungs-, UV-beständig
Farbe : verkehrsweiß, ähnlich RAL 9016
Lamellenfarbe : silbergrau
Gewicht : 1,86 kg
Gewicht mit Verpackung : 2,23 kg
Klappenart : selbstt. öffnend/schließend
Nennweite : 500 mm
Breite : 578 mm
Höhe : 578 mm
Tiefe : 41 mm
Breite mit Verpackung : 645 mm
Höhe mit Verpackung : 590 mm
Tiefe mit Verpackung : 50 mm
Umgebungstemperatur : 60  C
Verpackungseinheit : 1 Stück
Sortiment : C
GTIN (EAN) : 4012799513360
Hersteller: MAICO
AS 50 Verschlussklappe
Artikelnummer: 0151.0336
Menge: 1,000 Stck

**10.1393 AS 60 Verschlussklappe Selbsttätige Verschlussklappe, DN 600, mit verzinktem Gitter**
Verschlussklappen zur Entlüftung.
Mit verzinktem Schutzgitter.
Ab Nenngröße 35 mit Mittelsteg zur Erhöhung der
Klappenstabilität.
Optionales Zubehör: Verbindungsrahmen ZVR zur
Befestigung der Verschlussklappen AS und RS am
Ventilator statt an der Wand.
Technische Daten
Luftrichtung : Entlüftung
Einbau : außen
Einbauort : Wand
Einbaulage : senkrecht / waagerecht
Material : Kunststoff, witterungs-, UV-beständig
Farbe : verkehrsweiß, ähnlich RAL 9016
Lamellenfarbe : silbergrau
Gewicht : 2,56 kg
Gewicht mit Verpackung : 3,06 kg
Klappenart : selbstt. öffnend/schließend
Nennweite : 600 mm
Breite : 622 mm
Höhe : 622 mm
Tiefe : 42 mm
Breite mit Verpackung : 750 mm
Höhe mit Verpackung : 700 mm
Tiefe mit Verpackung : 50 mm
Umgebungstemperatur : 60  C
Verpackungseinheit : 1 Stück
Sortiment : C
GTIN (EAN) : 4012799513377
Hersteller: MAICO
AS 60 Verschlussklappe
Artikelnummer: 0151.0337
Menge: 1,000 Stck

**10.1394 AS 20 Ex Verschlussklappe Selbsttätige Verschlussklappe, DN 200 aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbau : außen
Einbauort : Fortluftöffnung an der Außenwand
Einbaulage : senkrecht
Material : Kunststoff
Farbe : schwarz
Gewicht : 0,28 kg
Gewicht mit Verpackung : 0,48 kg
Klappenart : selbstt. öffnend/schließend
Anschlussdurchmesser : 209 mm
Nennweite : 200 mm
Breite : 242 mm
Höhe : 242 mm
Tiefe : 21 mm
Breite mit Verpackung : 242 mm
Höhe mit Verpackung : 242 mm
Tiefe mit Verpackung : 21 mm
Umgebungstemperatur : 60  C
Verpackungseinheit : 1 Stück
Sortiment : G
GTIN (EAN) : 4012799514022
Hersteller: MAICO
AS 20 Ex Verschlussklappe
Artikelnummer: 0151.0402
Menge: 1,000 Stck

**10.1395 AS 25 Ex Verschlussklappe Selbsttätige Verschlussklappe, DN 250, aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbau : außen
Einbauort : Fortluftöffnung an der Außenwand
Einbaulage : senkrecht
Material : Kunststoff
Farbe : schwarz
Gewicht : 0,4 kg
Gewicht mit Verpackung : 0,59 kg
Klappenart : selbstt. öffnend/schließend
Anschlussdurchmesser : 258 mm
Nennweite : 250 mm
Breite : 294 mm
Höhe : 294 mm
Tiefe : 26 mm
Breite mit Verpackung : 405 mm
Höhe mit Verpackung : 405 mm
Tiefe mit Verpackung : 35 mm
Umgebungstemperatur : 60  C
Verpackungseinheit : 1 Stück
Sortiment : G
GTIN (EAN) : 4012799514039
Hersteller: MAICO
AS 25 Ex Verschlussklappe
Artikelnummer: 0151.0403
Menge: 1,000 Stck

**10.1396 AS 30 Ex Verschlussklappe Selbsttätige Verschlussklappe, DN 300, aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbau : außen
Einbauort : Fortluftöffnung an der Außenwand
Einbaulage : senkrecht
Material : Kunststoff
Farbe : schwarz
Gewicht : 0,55 kg
Gewicht mit Verpackung : 0,74 kg
Klappenart : selbstt. öffnend/schließend
Anschlussdurchmesser : 309 mm
Nennweite : 300 mm
Breite : 346 mm
Höhe : 346 mm
Tiefe : 25 mm
Breite mit Verpackung : 405 mm
Höhe mit Verpackung : 405 mm
Tiefe mit Verpackung : 35 mm
Umgebungstemperatur : 60  C
Verpackungseinheit : 1 Stück
Sortiment : G
GTIN (EAN) : 4012799514046
Hersteller: MAICO
AS 30 Ex Verschlussklappe
Artikelnummer: 0151.0404
Menge: 1,000 Stck

**10.1397 AS 35 Ex Verschlussklappe Selbsttätige Verschlussklappe, DN 350 aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbau : außen
Einbauort : Fortluftöffnung an der Außenwand
Einbaulage : senkrecht
Material : Kunststoff
Farbe : schwarz
Gewicht : 0,68 kg
Gewicht mit Verpackung : 0,87 kg
Klappenart : selbstt. öffnend/schließend
Anschlussdurchmesser : 359 mm
Nennweite : 350 mm
Breite : 396 mm
Höhe : 396 mm
Tiefe : 25 mm
Breite mit Verpackung : 405 mm
Höhe mit Verpackung : 405 mm
Tiefe mit Verpackung : 35 mm
Umgebungstemperatur : 60  C
Verpackungseinheit : 1 Stück
Sortiment : G
GTIN (EAN) : 4012799514053
Hersteller: MAICO
AS 35 Ex Verschlussklappe
Artikelnummer: 0151.0405
Menge: 1,000 Stck

**10.1398 AS 40 Ex Verschlussklappe Selbsttätige Verschlussklappe, DN 400, aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbau : außen
Einbauort : Fortluftöffnung an der Außenwand
Einbaulage : senkrecht
Material : Kunststoff
Farbe : schwarz
Gewicht : 1,05 kg
Gewicht mit Verpackung : 1,44 kg
Klappenart : selbstt. öffnend/schließend
Anschlussdurchmesser : 422 mm
Nennweite : 400 mm
Breite : 462 mm
Höhe : 462 mm
Tiefe : 26 mm
Breite mit Verpackung : 555 mm
Höhe mit Verpackung : 555 mm
Tiefe mit Verpackung : 40 mm
Umgebungstemperatur : 60  C
Verpackungseinheit : 1 Stück
Sortiment : G
GTIN (EAN) : 4012799514060
Hersteller: MAICO
AS 40 Ex Verschlussklappe
Artikelnummer: 0151.0406
Menge: 1,000 Stck

**10.1399 AS 45 Ex Verschlussklappe Selbsttätige Verschlussklappe, DN 450, aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbau : außen
Einbauort : Fortluftöffnung an der Außenwand
Einbaulage : senkrecht
Material : Kunststoff
Farbe : schwarz
Gewicht : 1,28 kg
Gewicht mit Verpackung : 1,69 kg
Klappenart : selbstt. öffnend/schließend
Anschlussdurchmesser : 462 mm
Nennweite : 450 mm
Breite : 501 mm
Höhe : 501 mm
Tiefe : 30 mm
Breite mit Verpackung : 555 mm
Höhe mit Verpackung : 555 mm
Tiefe mit Verpackung : 40 mm
Umgebungstemperatur : 60  C
Verpackungseinheit : 1 Stück
Sortiment : G
GTIN (EAN) : 4012799514077
Hersteller: MAICO
AS 45 Ex Verschlussklappe
Artikelnummer: 0151.0407
Menge: 1,000 Stck

**10.1400 AS 50 Ex Verschlussklappe Selbsttätige Verschlussklappe, DN 500, aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbau : außen
Einbauort : Fortluftöffnung an der Außenwand
Einbaulage : senkrecht
Material : Kunststoff
Farbe : schwarz
Gewicht : 1,78 kg
Gewicht mit Verpackung : 2,16 kg
Klappenart : selbstt. öffnend/schließend
Anschlussdurchmesser : 505 mm
Nennweite : 500 mm
Breite : 548 mm
Höhe : 548 mm
Tiefe : 30 mm
Breite mit Verpackung : 555 mm
Höhe mit Verpackung : 555 mm
Tiefe mit Verpackung : 40 mm
Umgebungstemperatur : 60  C
Verpackungseinheit : 1 Stück
Sortiment : G
GTIN (EAN) : 4012799514084
Hersteller: MAICO
AS 50 Ex Verschlussklappe
Artikelnummer: 0151.0408
Menge: 1,000 Stck

**10.1401 AS 65 Ex Verschlussklappe Selbsttätige Verschlussklappe, DN 650, aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbau : außen
Einbauort : Fortluftöffnung an der Außenwand
Einbaulage : senkrecht
Material : Kunststoff
Farbe : schwarz
Gewicht : 2,79 kg
Gewicht mit Verpackung : 3,29 kg
Klappenart : selbstt. öffnend/schließend
Anschlussdurchmesser : 655 mm
Nennweite : 650 mm
Breite : 696 mm
Höhe : 696 mm
Tiefe : 30 mm
Breite mit Verpackung : 770 mm
Höhe mit Verpackung : 770 mm
Tiefe mit Verpackung : 50 mm
Umgebungstemperatur : 60  C
Verpackungseinheit : 1 Stück
Sortiment : G
GTIN (EAN) : 4012799514091
Hersteller: MAICO
AS 65 Ex Verschlussklappe
Artikelnummer: 0151.0409
Menge: 1,000 Stck

**10.1402 AS 71 Ex Verschlussklappe Selbsttätige Verschlussklappe, DN 710, aus leitfähigem Kunststoff, nur**
Für Gas- und Luftgemische Zone 1 und Zone 2.
Für Staub- und Luftgemische Zone 21 und 22.
Temperaturbereich von -30  C bis +60  C.
Maximale Strömungsgeschwindigkeit 10 m/s.
Öffnungswinkel 85 .
Die Verschlussklappe muss fachgerecht montiert und nach
den VDE-Richtlinien geerdet werden.
Die Ex-Klappen AS 65 Ex, AS 71 Ex haben einen
Mittelsteg.
Ex-Klappe mit beigelegtem Drahtgitter und
Befestigungsset.
Technische Daten
Luftrichtung : Entlüftung
Einbau : außen
Einbauort : Fortluftöffnung an der Außenwand
Einbaulage : senkrecht
Material : Kunststoff
Farbe : schwarz
Gewicht : 3,02 kg
Gewicht mit Verpackung : 3,74 kg
Klappenart : selbstt. öffnend/schließend
Anschlussdurchmesser : 720 mm
Nennweite : 710 mm
Breite : 760 mm
Höhe : 760 mm
Tiefe : 42 mm
Breite mit Verpackung : 770 mm
Höhe mit Verpackung : 770 mm
Tiefe mit Verpackung : 50 mm
Umgebungstemperatur : 60  C
Verpackungseinheit : 1 Stück
Sortiment : G
GTIN (EAN) : 4012799514107
Hersteller: MAICO
AS 71 Ex Verschlussklappe
Artikelnummer: 0151.0410
Menge: 1,000 Stck

**10.1403 ZVR 20 Verbindungsrahmen Verbindungsrahmen zur Befestigung der Verschlussklappen AS 20 und RS 2**
Verbindungsrahmen zur Befestigung der Verschlussklappen
AS und RS an den Ventilatoren der Typenreihe EZQ, EZS,
DZQ und DZS.
Für den Einbau in dünne Wände.
Technische Daten
Einbau : außen
Einbauort : dünne Wand
Einbaulage : senkrecht / waagerecht
Material : Stahlblech, verzinkt
Gewicht : 0,4 kg
Gewicht mit Verpackung : 0,41 kg
Geeignet für Nennweite : 200 mm
Breite : 260 mm
Höhe : 260 mm
Tiefe : 1 mm
Breite mit Verpackung : 260 mm
Höhe mit Verpackung : 260 mm
Tiefe mit Verpackung : 1 mm
Verpackungseinheit : 1 Stück
Sortiment : C
GTIN (EAN) : 4012799931911
Hersteller: MAICO
ZVR 20 Verbindungsrahmen
Artikelnummer: 0093.0191
Menge: 1,000 Stck

**10.1404 ZVR 25 Verbindungsrahmen Verbindungsrahmen zur Befestigung der Verschlussklappen AS 25und RS 25**
Verbindungsrahmen zur Befestigung der Verschlussklappen
AS und RS an den Ventilatoren der Typenreihe EZQ, EZS,
DZQ und DZS.
Für den Einbau in dünne Wände.
Technische Daten
Einbau : außen
Einbauort : dünne Wand
Einbaulage : senkrecht / waagerecht
Material : Stahlblech, verzinkt
Gewicht : 0,5 kg
Gewicht mit Verpackung : 0,5 kg
Geeignet für Nennweite : 250 mm
Breite : 314 mm
Höhe : 314 mm
Tiefe : 1 mm
Breite mit Verpackung : 314 mm
Höhe mit Verpackung : 314 mm
Tiefe mit Verpackung : 1 mm
Verpackungseinheit : 1 Stück
Sortiment : C
GTIN (EAN) : 4012799931928
Hersteller: MAICO
ZVR 25 Verbindungsrahmen
Artikelnummer: 0093.0192
Menge: 1,000 Stck

**10.1405 ZVR 30 Verbindungsrahmen Verbindungsrahmen zur Befestigung der Verschlussklappen AS 30 und RS 3**
Verbindungsrahmen zur Befestigung der Verschlussklappen
AS und RS an den Ventilatoren der Typenreihe EZQ, EZS,
DZQ und DZS.
Für den Einbau in dünne Wände.
Technische Daten
Einbau : außen
Einbauort : dünne Wand
Einbaulage : senkrecht / waagerecht
Material : Stahlblech, verzinkt
Gewicht : 0,59 kg
Gewicht mit Verpackung : 0,6 kg
Geeignet für Nennweite : 300 mm
Breite : 366 mm
Höhe : 366 mm
Tiefe : 1 mm
Breite mit Verpackung : 366 mm
Höhe mit Verpackung : 366 mm
Tiefe mit Verpackung : 1 mm
Verpackungseinheit : 1 Stück
Sortiment : C
GTIN (EAN) : 4012799931935
Hersteller: MAICO
ZVR 30 Verbindungsrahmen
Artikelnummer: 0093.0193
Menge: 1,000 Stck

**10.1406 ZVR 35 Verbindungsrahmen Verbindungsrahmen zur Befestigung der Verschlussklappen AS 35 und RS 3**
Verbindungsrahmen zur Befestigung der Verschlussklappen
AS und RS an den Ventilatoren der Typenreihe EZQ, EZS,
DZQ und DZS.
Für den Einbau in dünne Wände.
Technische Daten
Einbau : außen
Einbauort : dünne Wand
Einbaulage : senkrecht / waagerecht
Material : Stahlblech, verzinkt
Gewicht : 0,7 kg
Gewicht mit Verpackung : 0,75 kg
Geeignet für Nennweite : 350 mm
Breite : 420 mm
Höhe : 420 mm
Tiefe : 1 mm
Breite mit Verpackung : 420 mm
Höhe mit Verpackung : 420 mm
Tiefe mit Verpackung : 1 mm
Verpackungseinheit : 1 Stück
Sortiment : C
GTIN (EAN) : 4012799931942
Hersteller: MAICO
ZVR 35 Verbindungsrahmen
Artikelnummer: 0093.0194
Menge: 1,000 Stck

**10.1407 ZVR 40 Verbindungsrahmen Verbindungsrahmen zur Befestigung der Verschlussklappen AS 40 und RS 4**
Verbindungsrahmen zur Befestigung der Verschlussklappen
AS und RS an den Ventilatoren der Typenreihe EZQ, EZS,
DZQ und DZS.
Für den Einbau in dünne Wände.
Technische Daten
Einbau : außen
Einbauort : dünne Wand
Einbaulage : senkrecht / waagerecht
Material : Stahlblech, verzinkt
Gewicht : 1,1 kg
Gewicht mit Verpackung : 1,15 kg
Geeignet für Nennweite : 400 mm
Breite : 472 mm
Höhe : 472 mm
Tiefe : 1 mm
Breite mit Verpackung : 472 mm
Höhe mit Verpackung : 472 mm
Tiefe mit Verpackung : 1 mm
Verpackungseinheit : 1 Stück
Sortiment : C
GTIN (EAN) : 4012799931959
Hersteller: MAICO
ZVR 40 Verbindungsrahmen
Artikelnummer: 0093.0195
Menge: 1,000 Stck

**10.1408 ZVR 45 Verbindungsrahmen Verbindungsrahmen zur Befestigung der Verschlussklappen AS 45 und RS 4**
Verbindungsrahmen zur Befestigung der Verschlussklappen
AS und RS an den Ventilatoren der Typenreihe EZQ, EZS,
DZQ und DZS.
Für den Einbau in dünne Wände.
Technische Daten
Einbau : außen
Einbauort : dünne Wand
Einbaulage : senkrecht / waagerecht
Material : Stahlblech, verzinkt
Gewicht : 1,48 kg
Gewicht mit Verpackung : 1,5 kg
Geeignet für Nennweite : 450 mm
Breite : 526 mm
Höhe : 526 mm
Tiefe : 1 mm
Breite mit Verpackung : 526 mm
Höhe mit Verpackung : 526 mm
Tiefe mit Verpackung : 1 mm
Verpackungseinheit : 1 Stück
Sortiment : C
GTIN (EAN) : 4012799931966
Hersteller: MAICO
ZVR 45 Verbindungsrahmen
Artikelnummer: 0093.0196
Menge: 1,000 Stck

**10.1409 ZVR 50 Verbindungsrahmen Verbindungsrahmen zur Befestigung der Verschlussklappen AS 50 und RS 5**
Verbindungsrahmen zur Befestigung der Verschlussklappen
AS und RS an den Ventilatoren der Typenreihe EZQ, EZS,
DZQ und DZS.
Für den Einbau in dünne Wände.
Technische Daten
Einbau : außen
Einbauort : dünne Wand
Einbaulage : senkrecht / waagerecht
Material : Stahlblech, verzinkt
Gewicht : 2,17 kg
Gewicht mit Verpackung : 2,2 kg
Geeignet für Nennweite : 500 mm
Breite : 578 mm
Höhe : 578 mm
Tiefe : 2 mm
Breite mit Verpackung : 578 mm
Höhe mit Verpackung : 578 mm
Tiefe mit Verpackung : 2 mm
Verpackungseinheit : 1 Stück
Sortiment : C
GTIN (EAN) : 4012799931973
Hersteller: MAICO
ZVR 50 Verbindungsrahmen
Artikelnummer: 0093.0197
Menge: 1,000 Stck

**10.1410 ZVR 56 Verbindungsrahmen Verbindungsrahmen zur Befestigung der Verschlussklappen AS 56 und RS 5**
Verbindungsrahmen zur Befestigung der Verschlussklappen
AS und RS an den Ventilatoren der Typenreihe EZQ, EZS,
DZQ und DZS.
Für den Einbau in dünne Wände.
Technische Daten
Einbau : außen
Einbauort : dünne Wand
Einbaulage : senkrecht / waagerecht
Material : Stahlblech, verzinkt
Gewicht : 3,56 kg
Gewicht mit Verpackung : 3,6 kg
Geeignet für Nennweite : 560 mm
Breite : 684 mm
Höhe : 684 mm
Tiefe : 2 mm
Breite mit Verpackung : 684 mm
Höhe mit Verpackung : 684 mm
Tiefe mit Verpackung : 2 mm
Verpackungseinheit : 1 Stück
Sortiment : C
GTIN (EAN) : 4012799931980
Hersteller: MAICO
ZVR 56 Verbindungsrahmen
Artikelnummer: 0093.0198
Menge: 1,000 Stck

**10.1411 ZVR 60 Verbindungsrahmen Verbindungsrahmen zur Befestigung der Verschlussklappen AS 60 und RS 6**
Verbindungsrahmen zur Befestigung der Verschlussklappen
AS und RS an den Ventilatoren der Typenreihe EZQ, EZS,
DZQ und DZS.
Für den Einbau in dünne Wände.
Technische Daten
Einbau : außen
Einbauort : dünne Wand
Einbaulage : senkrecht / waagerecht
Material : Stahlblech, verzinkt
Gewicht : 2,9 kg
Gewicht mit Verpackung : 2,9 kg
Geeignet für Nennweite : 600 mm
Breite : 684 mm
Höhe : 684 mm
Tiefe : 2 mm
Breite mit Verpackung : 684 mm
Höhe mit Verpackung : 684 mm
Tiefe mit Verpackung : 2 mm
Verpackungseinheit : 1 Stück
Sortiment : C
GTIN (EAN) : 4012799931997
Hersteller: MAICO
ZVR 60 Verbindungsrahmen
Artikelnummer: 0093.0199
Menge: 1,000 Stck

**10.1412 VRI 63 Verbindungsrahmen Verbindungsrahmen zur Befestigung der Wandventilatoren DAQ Ex, DN 630**
Verbindungsrahmen aus Metall.
Epoxidbeschichtung.
Geeignet für Typenreihe DAQ Ex.
Technische Daten
Einbauort : Wand
Material : Metall
Farbe : grau
Gewicht : 9,8 kg
Gewicht mit Verpackung : 9,8 kg
Nennweite : 630 mm
Breite : 790 mm
Höhe : 790 mm
Tiefe : 210 mm
Breite mit Verpackung : 790 mm
Höhe mit Verpackung : 790 mm
Tiefe mit Verpackung : 210 mm
Verpackungseinheit : 1 Stück
Sortiment : C
GTIN (EAN) : 4012799733409
Hersteller: MAICO
VRI 63 Verbindungsrahmen
Artikelnummer: 0073.0340
Menge: 1,000 Stck

**10.1413 VRI 71 Verbindungsrahmen Verbindungsrahmen zur Befestigung der Wandventilatoren DAQ Ex, DN 710**
Verbindungsrahmen aus Metall.
Epoxidbeschichtung.
Geeignet für Typenreihe DAQ Ex.
Technische Daten
Einbauort : Wand
Material : Metall
Farbe : grau
Gewicht : 6,5 kg
Gewicht mit Verpackung : 6,5 kg
Nennweite : 710 mm
Breite : 840 mm
Höhe : 840 mm
Tiefe : 115 mm
Breite mit Verpackung : 840 mm
Höhe mit Verpackung : 840 mm
Tiefe mit Verpackung : 115 mm
Verpackungseinheit : 1 Stück
Sortiment : C
GTIN (EAN) : 4012799733416
Hersteller: MAICO
VRI 71 Verbindungsrahmen
Artikelnummer: 0073.0341
Menge: 1,000 Stck

**10.1414 ARP 71 Verschlussklappe Selbsttätige Verschlussklappe, zweigeteilt**
Verschlussklappen zur Entlüftung.
Mit einzeln beweglichen Lamellen, gelagert in
verstärkten Laufbuchsen.
Mit verzinktem Schutzgitter an der Anströmseite.
ARP 71 zweigeteilt.
ARP 80 und ARP 100 dreigeteilt.
Technische Daten
Luftrichtung : Entlüftung
Einbau : außen
Einbauort : Wand
Einbaulage : senkrecht / waagerecht
Material : Kunststoff, witterungs-, UV-beständig
Farbe : silbergrau
Gewicht : 4,6 kg
Gewicht mit Verpackung : 5,6 kg
Klappenart : selbstt. öffnend/schließend
Geeignet für Nennweite : 710 mm
Breite : 818 mm
Höhe : 890 mm
Tiefe : 40 mm
Breite mit Verpackung : 900 mm
Höhe mit Verpackung : 900 mm
Tiefe mit Verpackung : 55 mm
Umgebungstemperatur : 60  C
Verpackungseinheit : 1 Stück
Sortiment : C
GTIN (EAN) : 4012799510826
Hersteller: MAICO
ARP 71 Verschlussklappe
Artikelnummer: 0151.0082
Menge: 1,000 Stck

**10.1415 ARP 80 Verschlussklappe Selbsttätige Verschlussklappe, dreigeteilt**
Verschlussklappen zur Entlüftung.
Mit einzeln beweglichen Lamellen, gelagert in
verstärkten Laufbuchsen.
Mit verzinktem Schutzgitter an der Anströmseite.
ARP 71 zweigeteilt.
ARP 80 und ARP 100 dreigeteilt.
Technische Daten
Luftrichtung : Entlüftung
Einbau : außen
Einbauort : Wand
Einbaulage : senkrecht / waagerecht
Material : Kunststoff, witterungs-, UV-beständig
Farbe : silbergrau
Gewicht : 4,66 kg
Gewicht mit Verpackung : 8,08 kg
Klappenart : selbstt. öffnend/schließend
Geeignet für Nennweite : 800 mm
Breite : 868 mm
Höhe : 940 mm
Tiefe : 40 mm
Breite mit Verpackung : 970 mm
Höhe mit Verpackung : 970 mm
Tiefe mit Verpackung : 70 mm
Umgebungstemperatur : 60  C
Verpackungseinheit : 1 Stück
Sortiment : C
GTIN (EAN) : 4012799510819
Hersteller: MAICO
ARP 80 Verschlussklappe
Artikelnummer: 0151.0081
Menge: 1,000 Stck

**10.1416 ARP 100 Verschlussklappe Selbsttätige Verschlussklappe, dreigeteilt**
Verschlussklappen zur Entlüftung.
Mit einzeln beweglichen Lamellen, gelagert in
verstärkten Laufbuchsen.
Mit verzinktem Schutzgitter an der Anströmseite.
ARP 71 zweigeteilt.
ARP 80 und ARP 100 dreigeteilt.
Technische Daten
Luftrichtung : Entlüftung
Einbau : außen
Einbauort : Wand
Einbaulage : senkrecht / waagerecht
Material : Kunststoff, witterungs-, UV-beständig
Farbe : silbergrau
Gewicht : 7,5 kg
Gewicht mit Verpackung : 13,06 kg
Klappenart : selbstt. öffnend/schließend
Geeignet für Nennweite : 1.000 mm
Breite : 1.068 mm
Höhe : 1.140 mm
Tiefe : 40 mm
Breite mit Verpackung : 1.180 mm
Höhe mit Verpackung : 1.180 mm
Tiefe mit Verpackung : 70 mm
Umgebungstemperatur : 60  C
Verpackungseinheit : 1 Stück
Sortiment : C
GTIN (EAN) : 4012799510802
Hersteller: MAICO
ARP 100 Verschlussklappe
Artikelnummer: 0151.0080
Menge: 1,000 Stck

**10.1417 VKKI 20 Verschlussklappe Selbsttätige Verschlussklappe, Kunststoff, Anschlussmaß 160 mm, anthra**
Selbsttätige Verschlussklappe aus Kunststoff.
Passend für die Baureihe GRK R.
Technische Daten
Material : Kunststoff
Farbe : Anthrazit
Gewicht : 2 kg
Gewicht mit Verpackung : 2 kg
Baugröße : 200
Breite : 160 mm
Höhe : 160 mm
Tiefe : 200 mm
Breite mit Verpackung : 160 mm
Höhe mit Verpackung : 160 mm
Tiefe mit Verpackung : 200 mm
Verpackungseinheit : 1 Stück
Sortiment : C
GTIN (EAN) : 4012799734727
Hersteller: MAICO
VKKI 20 Verschlussklappe
Artikelnummer: 0073.0472
Menge: 1,000 Stck

**10.1418 VKKI 25 Verschlussklappe Selbsttätige Verschlussklappe, Kunststoff, Anschlussmaß 200 mm, anthra**
Selbsttätige Verschlussklappe aus Kunststoff.
Passend für die Baureihe GRK R.
Technische Daten
Material : Kunststoff
Farbe : Anthrazit
Gewicht : 2 kg
Gewicht mit Verpackung : 2 kg
Baugröße : 250
Breite : 200 mm
Höhe : 200 mm
Tiefe : 200 mm
Breite mit Verpackung : 200 mm
Höhe mit Verpackung : 200 mm
Tiefe mit Verpackung : 200 mm
Verpackungseinheit : 1 Stück
Sortiment : C
GTIN (EAN) : 4012799734734
Hersteller: MAICO
VKKI 25 Verschlussklappe
Artikelnummer: 0073.0473
Menge: 1,000 Stck

**10.1419 VKKI 28 Verschlussklappe Selbsttätige Verschlussklappe, Kunststoff, Anschlussmaß 225, anthrazit**
Selbsttätige Verschlussklappe aus Kunststoff.
Passend für die Baureihe GRK R.
Technische Daten
Material : Kunststoff
Farbe : Anthrazit
Gewicht : 2 kg
Gewicht mit Verpackung : 2 kg
Baugröße : 280
Breite : 225 mm
Höhe : 225 mm
Tiefe : 200 mm
Breite mit Verpackung : 225 mm
Höhe mit Verpackung : 225 mm
Tiefe mit Verpackung : 200 mm
Verpackungseinheit : 1 Stück
Sortiment : C
GTIN (EAN) : 4012799734741
Hersteller: MAICO
VKKI 28 Verschlussklappe
Artikelnummer: 0073.0474
Menge: 1,000 Stck

**10.1420 VKKI 31 Verschlussklappe Selbsttätige Verschlussklappe, Kunststoff, Anschlussmaß 250, anthrazit**
Selbsttätige Verschlussklappe aus Kunststoff.
Passend für die Baureihe GRK R.
Technische Daten
Material : Kunststoff
Farbe : Anthrazit
Gewicht : 2 kg
Gewicht mit Verpackung : 2 kg
Baugröße : 315
Breite : 250 mm
Höhe : 250 mm
Tiefe : 200 mm
Breite mit Verpackung : 250 mm
Höhe mit Verpackung : 250 mm
Tiefe mit Verpackung : 200 mm
Verpackungseinheit : 1 Stück
Sortiment : C
GTIN (EAN) : 4012799734758
Hersteller: MAICO
VKKI 31 Verschlussklappe
Artikelnummer: 0073.0475
Menge: 1,000 Stck

**10.1421 VKKI 35 Verschlussklappe Selbsttätige Verschlussklappe, Kunststoff, Anschlussmaß 280, anthrazit**
Selbsttätige Verschlussklappe aus Kunststoff.
Passend für die Baureihe GRK R.
Technische Daten
Material : Kunststoff
Farbe : Anthrazit
Gewicht : 3 kg
Gewicht mit Verpackung : 3 kg
Baugröße : 355
Breite : 280 mm
Höhe : 280 mm
Tiefe : 200 mm
Breite mit Verpackung : 280 mm
Höhe mit Verpackung : 280 mm
Tiefe mit Verpackung : 200 mm
Verpackungseinheit : 1 Stück
Sortiment : C
GTIN (EAN) : 4012799734765
Hersteller: MAICO
VKKI 35 Verschlussklappe
Artikelnummer: 0073.0476
Menge: 1,000 Stck

**10.1422 VKKI 40 Verschlussklappe Selbsttätige Verschlussklappe, Kunststoff, Anschlussmaß 315, anthrazit**
Selbsttätige Verschlussklappe aus Kunststoff.
Passend für die Baureihe GRK R.
Technische Daten
Material : Kunststoff
Farbe : Anthrazit
Gewicht : 3 kg
Gewicht mit Verpackung : 3 kg
Baugröße : 400
Breite : 315 mm
Höhe : 315 mm
Tiefe : 210 mm
Breite mit Verpackung : 315 mm
Höhe mit Verpackung : 315 mm
Tiefe mit Verpackung : 210 mm
Verpackungseinheit : 1 Stück
Sortiment : C
GTIN (EAN) : 4012799734772
Hersteller: MAICO
VKKI 40 Verschlussklappe
Artikelnummer: 0073.0477
Menge: 1,000 Stck

**10.1423 VKKI 45 Verschlussklappe Selbsttätige Verschlussklappe, Kunststoff, Anschlussmaß 355, anthrazit**
Selbsttätige Verschlussklappe aus Kunststoff.
Passend für die Baureihe GRK R.
Technische Daten
Material : Kunststoff
Farbe : Anthrazit
Gewicht : 3 kg
Gewicht mit Verpackung : 3 kg
Baugröße : 450
Breite : 355 mm
Höhe : 355 mm
Tiefe : 210 mm
Breite mit Verpackung : 355 mm
Höhe mit Verpackung : 355 mm
Tiefe mit Verpackung : 210 mm
Verpackungseinheit : 1 Stück
Sortiment : C
GTIN (EAN) : 4012799734789
Hersteller: MAICO
VKKI 45 Verschlussklappe
Artikelnummer: 0073.0478
Menge: 1,000 Stck

**10.1424 VKKI 50 Verschlussklappe Selbsttätige Verschlussklappe, Kunststoff, Anschlussmaß 400, anthrazit**
Selbsttätige Verschlussklappe aus Kunststoff.
Passend für die Baureihe GRK R.
Technische Daten
Material : Kunststoff
Farbe : Anthrazit
Gewicht : 3 kg
Gewicht mit Verpackung : 3 kg
Baugröße : 500
Breite : 400 mm
Höhe : 400 mm
Tiefe : 210 mm
Breite mit Verpackung : 400 mm
Höhe mit Verpackung : 400 mm
Tiefe mit Verpackung : 210 mm
Verpackungseinheit : 1 Stück
Sortiment : C
GTIN (EAN) : 4012799734796
Hersteller: MAICO
VKKI 50 Verschlussklappe
Artikelnummer: 0073.0479
Menge: 1,000 Stck

**10.1425 MK 20 Verschlussklappe, elektrisch Elektrische Verschlussklappe mit Getriebemotor für Lüftungskanäle, DN**
Elektrische Verschlussklappe als Wetterschutz und
Kaltluftsperre bei abgeschaltetem Ventilator.
MK mit Getriebemotor: Nennleistung 3 W, Nennstrom 0,015
A.
BK mit Bimetallklappe: Nennleistung 25 W, Nennstrom
0,01 A, Anlaufstrom 1,8 A - 1s. Drehzahlregelung nur
mit Drehzahlsteller STX 2,5.
Ausführung gemäß Schutzklasse II (ohne
Schutzleiteranschluss).
Öffnet und schließt beim Ein- und Ausschalten des
Ventilators.
MK benötigt 4-adrige Netzzuleitung.
BK benötigt 3-adrige Netzzuleitung.
Auf Anfrage Sonderausführungen mit Endlagenschalter
lieferbar. Endlagenschalter spricht bei vollständig
geöffneter Verschlussklappe an.
Technische Daten
Spannungsart : Wechselstrom
Bemessungsspannung : 230 V
Netzfrequenz : 50 Hz
Nennleistung : 3 W
INenn : 0,015 A
Maximalbelastung : 0,015 A
Schutzart : IP 55
Antrieb : Getriebe
Einbau : außen
Einbauort : Wand
Einbaulage : senkrecht
Material : Kunststoff
Farbe : verkehrsweiß, ähnlich RAL 9016
Lamellenfarbe : silbergrau
Gewicht : 1,16 kg
Gewicht mit Verpackung : 1,32 kg
Klappenart : elektrisch
Geeignet für Nennweite : 200 mm
Breite : 325 mm
Höhe : 325 mm
Tiefe : 50,5 mm
Breite mit Verpackung : 335 mm
Höhe mit Verpackung : 330 mm
Tiefe mit Verpackung : 60 mm
Umgebungstemperatur : 40  C
Verpackungseinheit : 1 Stück
Sortiment : C
GTIN (EAN) : 4012799939061
Hersteller: MAICO
MK 20 Verschlussklappe, elektrisch
Artikelnummer: 0093.0906
Menge: 1,000 Stck

**10.1426 MK 25 Verschlussklappe, elektrisch Elektrische Verschlussklappe mit Getriebemotor für Lüftungskanäle, DN**
Elektrische Verschlussklappe als Wetterschutz und
Kaltluftsperre bei abgeschaltetem Ventilator.
MK mit Getriebemotor: Nennleistung 3 W, Nennstrom 0,015
A.
BK mit Bimetallklappe: Nennleistung 25 W, Nennstrom
0,01 A, Anlaufstrom 1,8 A - 1s. Drehzahlregelung nur
mit Drehzahlsteller STX 2,5.
Ausführung gemäß Schutzklasse II (ohne
Schutzleiteranschluss).
Öffnet und schließt beim Ein- und Ausschalten des
Ventilators.
MK benötigt 4-adrige Netzzuleitung.
BK benötigt 3-adrige Netzzuleitung.
Auf Anfrage Sonderausführungen mit Endlagenschalter
lieferbar. Endlagenschalter spricht bei vollständig
geöffneter Verschlussklappe an.
Technische Daten
Spannungsart : Wechselstrom
Bemessungsspannung : 230 V
Netzfrequenz : 50 Hz
Nennleistung : 3 W
INenn : 0,015 A
Maximalbelastung : 0,015 A
Schutzart : IP 55
Antrieb : Getriebe
Einbau : außen
Einbauort : Wand
Einbaulage : senkrecht
Material : Kunststoff
Farbe : verkehrsweiß, ähnlich RAL 9016
Lamellenfarbe : silbergrau
Gewicht : 1,45 kg
Gewicht mit Verpackung : 1,64 kg
Klappenart : elektrisch
Geeignet für Nennweite : 250 mm
Breite : 370 mm
Höhe : 370 mm
Tiefe : 50,5 mm
Breite mit Verpackung : 385 mm
Höhe mit Verpackung : 380 mm
Tiefe mit Verpackung : 60 mm
Umgebungstemperatur : 40  C
Verpackungseinheit : 1 Stück
Sortiment : C
GTIN (EAN) : 4012799939078
Hersteller: MAICO
MK 25 Verschlussklappe, elektrisch
Artikelnummer: 0093.0907
Menge: 1,000 Stck

**10.1427 MK 31 Verschlussklappe, elektrisch Elektrische Verschlussklappe mit Getriebemotor für Lüftungskanäle, DN**
Elektrische Verschlussklappe als Wetterschutz und
Kaltluftsperre bei abgeschaltetem Ventilator.
MK mit Getriebemotor: Nennleistung 3 W, Nennstrom 0,015
A.
BK mit Bimetallklappe: Nennleistung 25 W, Nennstrom
0,01 A, Anlaufstrom 1,8 A - 1s. Drehzahlregelung nur
mit Drehzahlsteller STX 2,5.
Ausführung gemäß Schutzklasse II (ohne
Schutzleiteranschluss).
Öffnet und schließt beim Ein- und Ausschalten des
Ventilators.
MK benötigt 4-adrige Netzzuleitung.
BK benötigt 3-adrige Netzzuleitung.
Auf Anfrage Sonderausführungen mit Endlagenschalter
lieferbar. Endlagenschalter spricht bei vollständig
geöffneter Verschlussklappe an.
Technische Daten
Spannungsart : Wechselstrom
Bemessungsspannung : 230 V
Netzfrequenz : 50 Hz
Nennleistung : 3 W
INenn : 0,015 A
Maximalbelastung : 0,015 A
Schutzart : IP 55
Antrieb : Getriebe
Einbau : außen
Einbauort : Wand
Einbaulage : senkrecht
Material : Kunststoff
Farbe : verkehrsweiß, ähnlich RAL 9016
Lamellenfarbe : silbergrau
Gewicht : 1,87 kg
Gewicht mit Verpackung : 2,12 kg
Klappenart : elektrisch
Geeignet für Nennweite : 315 mm
Breite : 430 mm
Höhe : 430 mm
Tiefe : 50,5 mm
Breite mit Verpackung : 440 mm
Höhe mit Verpackung : 440 mm
Tiefe mit Verpackung : 60 mm
Umgebungstemperatur : 40  C
Verpackungseinheit : 1 Stück
Sortiment : C
GTIN (EAN) : 4012799939085
Hersteller: MAICO
MK 31 Verschlussklappe, elektrisch
Artikelnummer: 0093.0908
Menge: 1,000 Stck

**10.1428 BK 20 Verschlussklappe, elektrisch Elektrische Verschlussklappe mit Bimetallklappe für Lüftungskanäle, D**
Elektrische Verschlussklappe als Wetterschutz und
Kaltluftsperre bei abgeschaltetem Ventilator.
MK mit Getriebemotor: Nennleistung 3 W, Nennstrom 0,015
A.
BK mit Bimetallklappe: Nennleistung 25 W, Nennstrom
0,01 A, Anlaufstrom 1,8 A - 1s. Drehzahlregelung nur
mit Drehzahlsteller STX 2,5.
Ausführung gemäß Schutzklasse II (ohne
Schutzleiteranschluss).
Öffnet und schließt beim Ein- und Ausschalten des
Ventilators.
MK benötigt 4-adrige Netzzuleitung.
BK benötigt 3-adrige Netzzuleitung.
Auf Anfrage Sonderausführungen mit Endlagenschalter
lieferbar. Endlagenschalter spricht bei vollständig
geöffneter Verschlussklappe an.
Technische Daten
Spannungsart : Wechselstrom
Bemessungsspannung : 230 V
Netzfrequenz : 50 Hz / 60 Hz
Nennleistung : 25 W
INenn : 0,1 A
IMax : 1,8 A
Anlaufstrom : 1,8 A / 1 s
Schutzart : IP 55
Antrieb : Bimetall
Einbau : außen
Einbauort : Wand
Einbaulage : senkrecht
Material : Kunststoff
Farbe : verkehrsweiß, ähnlich RAL 9016
Lamellenfarbe : silbergrau
Gewicht : 1,14 kg
Gewicht mit Verpackung : 1,3 kg
Klappenart : elektrisch
Geeignet für Nennweite : 200 mm
Breite : 325 mm
Höhe : 325 mm
Tiefe : 50,5 mm
Breite mit Verpackung : 335 mm
Höhe mit Verpackung : 335 mm
Tiefe mit Verpackung : 60 mm
Umgebungstemperatur : 40  C
Verpackungseinheit : 1 Stück
Sortiment : C
GTIN (EAN) : 4012799939009
Hersteller: MAICO
BK 20 Verschlussklappe, elektrisch
Artikelnummer: 0093.0900
Menge: 1,000 Stck

**10.1429 BK 25 Verschlussklappe, elektrisch Elektrische Verschlussklappe mit Bimetallklappe für Lüftungskanäle, D**
Elektrische Verschlussklappe als Wetterschutz und
Kaltluftsperre bei abgeschaltetem Ventilator.
MK mit Getriebemotor: Nennleistung 3 W, Nennstrom 0,015
A.
BK mit Bimetallklappe: Nennleistung 25 W, Nennstrom
0,01 A, Anlaufstrom 1,8 A - 1s. Drehzahlregelung nur
mit Drehzahlsteller STX 2,5.
Ausführung gemäß Schutzklasse II (ohne
Schutzleiteranschluss).
Öffnet und schließt beim Ein- und Ausschalten des
Ventilators.
MK benötigt 4-adrige Netzzuleitung.
BK benötigt 3-adrige Netzzuleitung.
Auf Anfrage Sonderausführungen mit Endlagenschalter
lieferbar. Endlagenschalter spricht bei vollständig
geöffneter Verschlussklappe an.
Technische Daten
Spannungsart : Wechselstrom
Bemessungsspannung : 230 V
Netzfrequenz : 50 Hz / 60 Hz
Nennleistung : 25 W
INenn : 0,1 A
IMax : 1,8 A
Anlaufstrom : 1,8 A / 1 s
Schutzart : IP 55
Antrieb : Bimetall
Einbau : außen
Einbauort : Wand
Einbaulage : senkrecht
Material : Kunststoff
Farbe : verkehrsweiß, ähnlich RAL 9016
Lamellenfarbe : silbergrau
Gewicht : 1,41 kg
Gewicht mit Verpackung : 1,63 kg
Klappenart : elektrisch
Geeignet für Nennweite : 250 mm
Breite : 370 mm
Höhe : 370 mm
Tiefe : 50,5 mm
Breite mit Verpackung : 385 mm
Höhe mit Verpackung : 385 mm
Tiefe mit Verpackung : 60 mm
Umgebungstemperatur : 40  C
Verpackungseinheit : 1 Stück
Sortiment : C
GTIN (EAN) : 4012799939016
Hersteller: MAICO
BK 25 Verschlussklappe, elektrisch
Artikelnummer: 0093.0901
Menge: 1,000 Stck

**10.1430 BK 31 Verschlussklappe, elektrisch Elektrische Verschlussklappe mit Bimetallklappe für Lüftungskanäle, D**
Elektrische Verschlussklappe als Wetterschutz und
Kaltluftsperre bei abgeschaltetem Ventilator.
MK mit Getriebemotor: Nennleistung 3 W, Nennstrom 0,015
A.
BK mit Bimetallklappe: Nennleistung 25 W, Nennstrom
0,01 A, Anlaufstrom 1,8 A - 1s. Drehzahlregelung nur
mit Drehzahlsteller STX 2,5.
Ausführung gemäß Schutzklasse II (ohne
Schutzleiteranschluss).
Öffnet und schließt beim Ein- und Ausschalten des
Ventilators.
MK benötigt 4-adrige Netzzuleitung.
BK benötigt 3-adrige Netzzuleitung.
Auf Anfrage Sonderausführungen mit Endlagenschalter
lieferbar. Endlagenschalter spricht bei vollständig
geöffneter Verschlussklappe an.
Technische Daten
Spannungsart : Wechselstrom
Bemessungsspannung : 230 V
Netzfrequenz : 50 Hz / 60 Hz
Nennleistung : 25 W
INenn : 0,1 A
IMax : 1,8 A
Anlaufstrom : 1,8 A / 1 s
Schutzart : IP 55
Antrieb : Bimetall
Einbau : außen
Einbauort : Wand
Einbaulage : senkrecht
Material : Kunststoff
Farbe : verkehrsweiß, ähnlich RAL 9016
Lamellenfarbe : silbergrau
Gewicht : 1,85 kg
Gewicht mit Verpackung : 2,09 kg
Klappenart : elektrisch
Geeignet für Nennweite : 315 mm
Breite : 430 mm
Höhe : 430 mm
Tiefe : 50,5 mm
Breite mit Verpackung : 440 mm
Höhe mit Verpackung : 440 mm
Tiefe mit Verpackung : 60 mm
Umgebungstemperatur : 40  C
Verpackungseinheit : 1 Stück
Sortiment : C
GTIN (EAN) : 4012799939023
Hersteller: MAICO
BK 31 Verschlussklappe, elektrisch
Artikelnummer: 0093.0902
Menge: 1,000 Stck

**10.1431 RS 20 Verschlussklappe, manuell Verschlussklappe, manuell betätigt, DN200**
Verschlussklappen zur Be- und Entlüftung.
Lamellen manuell oder mit zusätzlichem Stellmotor MS 2
betätigen.
Ab Nenngröße 35 mit Mittelsteg zur Erhöhung der
Klappenstabilität.
Mit Umlenker, 2,5 m Zugkordel und Zugkordel-Klemme.
Mit verzinktem Schutzgitter.
Optionales Zubehör: Verbindungsrahmen ZVR zur
Befestigung der Verschlussklappen AS und RS am
Ventilator statt an der Wand.
Technische Daten
Luftrichtung : Be- und Entlüftung
Einbau : außen
Einbauort : Wand
Einbaulage : senkrecht
Material : Kunststoff, witterungs-, UV-beständig
Farbe : verkehrsweiß, ähnlich RAL 9016
Lamellenfarbe : silbergrau
Gewicht : 0,55 kg
Gewicht mit Verpackung : 0,7 kg
Klappenart : elektrisch / manuell
Nennweite : 200 mm
Breite : 260 mm
Höhe : 260 mm
Tiefe : 39 mm
Breite mit Verpackung : 325 mm
Höhe mit Verpackung : 275 mm
Tiefe mit Verpackung : 50 mm
Umgebungstemperatur : 60  C
Verpackungseinheit : 1 Stück
Sortiment : C
GTIN (EAN) : 4012799513384
Hersteller: MAICO
RS 20 Verschlussklappe, manuell
Artikelnummer: 0151.0338
Menge: 1,000 Stck

**10.1432 RS 25 Verschlussklappe, manuell Verschlussklappe, manuell betätigt, DN255**
Verschlussklappen zur Be- und Entlüftung.
Lamellen manuell oder mit zusätzlichem Stellmotor MS 2
betätigen.
Ab Nenngröße 35 mit Mittelsteg zur Erhöhung der
Klappenstabilität.
Mit Umlenker, 2,5 m Zugkordel und Zugkordel-Klemme.
Mit verzinktem Schutzgitter.
Optionales Zubehör: Verbindungsrahmen ZVR zur
Befestigung der Verschlussklappen AS und RS am
Ventilator statt an der Wand.
Technische Daten
Luftrichtung : Be- und Entlüftung
Einbau : außen
Einbauort : Wand
Einbaulage : senkrecht
Material : Kunststoff, witterungs-, UV-beständig
Farbe : verkehrsweiß, ähnlich RAL 9016
Lamellenfarbe : silbergrau
Gewicht : 0,81 kg
Gewicht mit Verpackung : 0,99 kg
Klappenart : elektrisch / manuell
Nennweite : 255 mm
Breite : 314 mm
Höhe : 314 mm
Tiefe : 40 mm
Breite mit Verpackung : 375 mm
Höhe mit Verpackung : 325 mm
Tiefe mit Verpackung : 50 mm
Umgebungstemperatur : 60  C
Verpackungseinheit : 1 Stück
Sortiment : C
GTIN (EAN) : 4012799513391
Hersteller: MAICO
RS 25 Verschlussklappe, manuell
Artikelnummer: 0151.0339
Menge: 1,000 Stck

**10.1433 RS 30 Verschlussklappe, manuell Verschlussklappe, manuell betätigt, DN300**
Verschlussklappen zur Be- und Entlüftung.
Lamellen manuell oder mit zusätzlichem Stellmotor MS 2
betätigen.
Ab Nenngröße 35 mit Mittelsteg zur Erhöhung der
Klappenstabilität.
Mit Umlenker, 2,5 m Zugkordel und Zugkordel-Klemme.
Mit verzinktem Schutzgitter.
Optionales Zubehör: Verbindungsrahmen ZVR zur
Befestigung der Verschlussklappen AS und RS am
Ventilator statt an der Wand.
Technische Daten
Luftrichtung : Be- und Entlüftung
Einbau : außen
Einbauort : Wand
Einbaulage : senkrecht
Material : Kunststoff, witterungs-, UV-beständig
Farbe : verkehrsweiß, ähnlich RAL 9016
Lamellenfarbe : silbergrau
Gewicht : 1,03 kg
Gewicht mit Verpackung : 1,25 kg
Klappenart : elektrisch / manuell
Nennweite : 300 mm
Breite : 366 mm
Höhe : 366 mm
Tiefe : 40 mm
Breite mit Verpackung : 410 mm
Höhe mit Verpackung : 380 mm
Tiefe mit Verpackung : 50 mm
Umgebungstemperatur : 60  C
Verpackungseinheit : 1 Stück
Sortiment : C
GTIN (EAN) : 4012799513407
Hersteller: MAICO
RS 30 Verschlussklappe, manuell
Artikelnummer: 0151.0340
Menge: 1,000 Stck

**10.1434 RS 35 Verschlussklappe, manuell Verschlussklappe, manuell betätigt, DN355**
Verschlussklappen zur Be- und Entlüftung.
Lamellen manuell oder mit zusätzlichem Stellmotor MS 2
betätigen.
Ab Nenngröße 35 mit Mittelsteg zur Erhöhung der
Klappenstabilität.
Mit Umlenker, 2,5 m Zugkordel und Zugkordel-Klemme.
Mit verzinktem Schutzgitter.
Optionales Zubehör: Verbindungsrahmen ZVR zur
Befestigung der Verschlussklappen AS und RS am
Ventilator statt an der Wand.
Technische Daten
Luftrichtung : Be- und Entlüftung
Einbau : außen
Einbauort : Wand
Einbaulage : senkrecht
Material : Kunststoff, witterungs-, UV-beständig
Farbe : verkehrsweiß, ähnlich RAL 9016
Lamellenfarbe : silbergrau
Gewicht : 1,52 kg
Gewicht mit Verpackung : 1,82 kg
Klappenart : elektrisch / manuell
Nennweite : 355 mm
Breite : 420 mm
Höhe : 420 mm
Tiefe : 40 mm
Breite mit Verpackung : 485 mm
Höhe mit Verpackung : 435 mm
Tiefe mit Verpackung : 50 mm
Umgebungstemperatur : 60  C
Verpackungseinheit : 1 Stück
Sortiment : C
GTIN (EAN) : 4012799513414
Hersteller: MAICO
RS 35 Verschlussklappe, manuell
Artikelnummer: 0151.0341
Menge: 1,000 Stck

**10.1435 RS 40 Verschlussklappe, manuell Verschlussklappe, manuell betätigt, DN400**
Verschlussklappen zur Be- und Entlüftung.
Lamellen manuell oder mit zusätzlichem Stellmotor MS 2
betätigen.
Ab Nenngröße 35 mit Mittelsteg zur Erhöhung der
Klappenstabilität.
Mit Umlenker, 2,5 m Zugkordel und Zugkordel-Klemme.
Mit verzinktem Schutzgitter.
Optionales Zubehör: Verbindungsrahmen ZVR zur
Befestigung der Verschlussklappen AS und RS am
Ventilator statt an der Wand.
Technische Daten
Luftrichtung : Be- und Entlüftung
Einbau : außen
Einbauort : Wand
Einbaulage : senkrecht
Material : Kunststoff, witterungs-, UV-beständig
Farbe : verkehrsweiß, ähnlich RAL 9016
Lamellenfarbe : silbergrau
Gewicht : 1,86 kg
Gewicht mit Verpackung : 2,15 kg
Klappenart : elektrisch / manuell
Nennweite : 400 mm
Breite : 472 mm
Höhe : 472 mm
Tiefe : 41 mm
Breite mit Verpackung : 535 mm
Höhe mit Verpackung : 485 mm
Tiefe mit Verpackung : 50 mm
Umgebungstemperatur : 60  C
Verpackungseinheit : 1 Stück
Sortiment : C
GTIN (EAN) : 4012799513421
Hersteller: MAICO
RS 40 Verschlussklappe, manuell
Artikelnummer: 0151.0342
Menge: 1,000 Stck

**10.1436 RS 45 Verschlussklappe, manuell Verschlussklappe, manuell betätigt, DN450**
Verschlussklappen zur Be- und Entlüftung.
Lamellen manuell oder mit zusätzlichem Stellmotor MS 2
betätigen.
Ab Nenngröße 35 mit Mittelsteg zur Erhöhung der
Klappenstabilität.
Mit Umlenker, 2,5 m Zugkordel und Zugkordel-Klemme.
Mit verzinktem Schutzgitter.
Optionales Zubehör: Verbindungsrahmen ZVR zur
Befestigung der Verschlussklappen AS und RS am
Ventilator statt an der Wand.
Technische Daten
Luftrichtung : Be- und Entlüftung
Einbau : außen
Einbauort : Wand
Einbaulage : senkrecht
Material : Kunststoff, witterungs-, UV-beständig
Farbe : verkehrsweiß, ähnlich RAL 9016
Lamellenfarbe : silbergrau
Gewicht : 2,25 kg
Gewicht mit Verpackung : 2,63 kg
Klappenart : elektrisch / manuell
Nennweite : 450 mm
Breite : 526 mm
Höhe : 526 mm
Tiefe : 41 mm
Breite mit Verpackung : 590 mm
Höhe mit Verpackung : 540 mm
Tiefe mit Verpackung : 50 mm
Umgebungstemperatur : 60  C
Verpackungseinheit : 1 Stück
Sortiment : C
GTIN (EAN) : 4012799513438
Hersteller: MAICO
RS 45 Verschlussklappe, manuell
Artikelnummer: 0151.0343
Menge: 1,000 Stck

**10.1437 RS 50 Verschlussklappe, manuell Verschlussklappe, manuell betätigt, DN500**
Verschlussklappen zur Be- und Entlüftung.
Lamellen manuell oder mit zusätzlichem Stellmotor MS 2
betätigen.
Ab Nenngröße 35 mit Mittelsteg zur Erhöhung der
Klappenstabilität.
Mit Umlenker, 2,5 m Zugkordel und Zugkordel-Klemme.
Mit verzinktem Schutzgitter.
Optionales Zubehör: Verbindungsrahmen ZVR zur
Befestigung der Verschlussklappen AS und RS am
Ventilator statt an der Wand.
Technische Daten
Luftrichtung : Be- und Entlüftung
Einbau : außen
Einbauort : Wand
Einbaulage : senkrecht
Material : Kunststoff, witterungs-, UV-beständig
Farbe : verkehrsweiß, ähnlich RAL 9016
Lamellenfarbe : silbergrau
Gewicht : 2,63 kg
Gewicht mit Verpackung : 3,05 kg
Klappenart : elektrisch / manuell
Nennweite : 500 mm
Breite : 578 mm
Höhe : 578 mm
Tiefe : 42 mm
Breite mit Verpackung : 640 mm
Höhe mit Verpackung : 590 mm
Tiefe mit Verpackung : 50 mm
Umgebungstemperatur : 60  C
Verpackungseinheit : 1 Stück
Sortiment : C
GTIN (EAN) : 4012799513445
Hersteller: MAICO
RS 50 Verschlussklappe, manuell
Artikelnummer: 0151.0344
Menge: 1,000 Stck

**10.1438 RS 60 Verschlussklappe, manuell Verschlussklappe, manuell betätigt, DN600**
Verschlussklappen zur Be- und Entlüftung.
Lamellen manuell oder mit zusätzlichem Stellmotor MS 2
betätigen.
Ab Nenngröße 35 mit Mittelsteg zur Erhöhung der
Klappenstabilität.
Mit Umlenker, 2,5 m Zugkordel und Zugkordel-Klemme.
Mit verzinktem Schutzgitter.
Optionales Zubehör: Verbindungsrahmen ZVR zur
Befestigung der Verschlussklappen AS und RS am
Ventilator statt an der Wand.
Technische Daten
Luftrichtung : Be- und Entlüftung
Einbau : außen
Einbauort : Wand
Einbaulage : senkrecht
Material : Kunststoff, witterungs-, UV-beständig
Farbe : verkehrsweiß, ähnlich RAL 9016
Lamellenfarbe : silbergrau
Gewicht : 3,68 kg
Gewicht mit Verpackung : 4,22 kg
Klappenart : elektrisch / manuell
Nennweite : 600 mm
Breite : 684 mm
Höhe : 684 mm
Tiefe : 42 mm
Breite mit Verpackung : 750 mm
Höhe mit Verpackung : 700 mm
Tiefe mit Verpackung : 50 mm
Umgebungstemperatur : 60  C
Verpackungseinheit : 1 Stück
Sortiment : C
GTIN (EAN) : 4012799513452
Hersteller: MAICO
RS 60 Verschlussklappe, manuell
Artikelnummer: 0151.0345
Menge: 1,000 Stck

**10.1439 MS 2 Stellmotor Stellmotor zum Öffnen und Schließen der Verschlussklappen RS.**
Stellmotor zum Öffnen und Schließen der
Verschlussklappen RS.
4-adrige Netzzuleitung wird benötigt.
Technische Daten
Spannungsart : Wechselstrom
Bemessungsspannung : 230 V
Leistungsaufnahme : 3 W
IMax : 0,02 A
Schutzart : IP 65
Material Gehäuse : Kunststoff, witterungs-,
UV-beständig
Farbe : perlweiß, ähnlich RAL 1013
Gewicht : 0,6 kg
Gewicht mit Verpackung : 0,65 kg
Drehmoment : 2 Nm
Breite : 100 mm
Höhe : 161 mm
Tiefe : 112 mm
Breite mit Verpackung : 140 mm
Höhe mit Verpackung : 110 mm
Tiefe mit Verpackung : 110 mm
Umgebungstemperatur : 40  C
Verpackungseinheit : 1 Stück
Sortiment : C
GTIN (EAN) : 4012799934035
Hersteller: MAICO
MS 2 Stellmotor
Artikelnummer: 0093.0403
Menge: 1,000 Stck

**10.1440 JRE 25 Regelklappe Jalousie-Regelklappe für Stellmotor, DN 250**
Jalousie-Regelklappen für automatische Betätigung.
Kombination mit zusätzlichem Stellmotor MS 8 oder MS 8
P notwendig (Stellmotor nicht im Lieferumfang
enthalten).
Kein Einsatz in explosionsgefährdeten Bereichen.
Technische Daten
Luftrichtung : Be- und Entlüftung
Einbauort : Rohr
Einbaulage : senkrecht / waagerecht
Material : Stahlblech, verzinkt
Gewicht : 3,57 kg
Gewicht mit Verpackung : 3,73 kg
Klappenart : elektrisch
Geeignet für Nennweite : 250 mm
Breite : 310 mm
Höhe : 320 mm
Tiefe : 165 mm
Breite mit Verpackung : 370 mm
Höhe mit Verpackung : 340 mm
Tiefe mit Verpackung : 180 mm
Verpackungseinheit : 1 Stück
Sortiment : C
GTIN (EAN) : 4012799513902
Hersteller: MAICO
JRE 25 Regelklappe
Artikelnummer: 0151.0390
Menge: 1,000 Stck

**10.1441 JRE 30 Regelklappe Jalousie-Regelklappe für Stellmotor, DN 300**
Jalousie-Regelklappen für automatische Betätigung.
Kombination mit zusätzlichem Stellmotor MS 8 oder MS 8
P notwendig (Stellmotor nicht im Lieferumfang
enthalten).
Kein Einsatz in explosionsgefährdeten Bereichen.
Technische Daten
Luftrichtung : Be- und Entlüftung
Einbauort : Rohr
Einbaulage : senkrecht / waagerecht
Material : Stahlblech, verzinkt
Gewicht : 4,6 kg
Gewicht mit Verpackung : 4,9 kg
Klappenart : elektrisch
Geeignet für Nennweite : 300 mm
Breite : 360 mm
Höhe : 385 mm
Tiefe : 165 mm
Breite mit Verpackung : 420 mm
Höhe mit Verpackung : 405 mm
Tiefe mit Verpackung : 185 mm
Verpackungseinheit : 1 Stück
Sortiment : C
GTIN (EAN) : 4012799513919
Hersteller: MAICO
JRE 30 Regelklappe
Artikelnummer: 0151.0391
Menge: 1,000 Stck

**10.1442 JRE 35 Regelklappe Jalousie-Regelklappe für Stellmotor, DN 350**
Jalousie-Regelklappen für automatische Betätigung.
Kombination mit zusätzlichem Stellmotor MS 8 oder MS 8
P notwendig (Stellmotor nicht im Lieferumfang
enthalten).
Kein Einsatz in explosionsgefährdeten Bereichen.
Technische Daten
Luftrichtung : Be- und Entlüftung
Einbauort : Rohr
Einbaulage : senkrecht / waagerecht
Material : Stahlblech, verzinkt
Gewicht : 5,32 kg
Gewicht mit Verpackung : 5,62 kg
Klappenart : elektrisch
Geeignet für Nennweite : 350 mm
Breite : 410 mm
Höhe : 385 mm
Tiefe : 165 mm
Breite mit Verpackung : 500 mm
Höhe mit Verpackung : 460 mm
Tiefe mit Verpackung : 200 mm
Verpackungseinheit : 1 Stück
Sortiment : C
GTIN (EAN) : 4012799513926
Hersteller: MAICO
JRE 35 Regelklappe
Artikelnummer: 0151.0392
Menge: 1,000 Stck

**10.1443 JRE 40 Regelklappe Jalousie-Regelklappe für Stellmotor, DN 400**
Jalousie-Regelklappen für automatische Betätigung.
Kombination mit zusätzlichem Stellmotor MS 8 oder MS 8
P notwendig (Stellmotor nicht im Lieferumfang
enthalten).
Kein Einsatz in explosionsgefährdeten Bereichen.
Technische Daten
Luftrichtung : Be- und Entlüftung
Einbauort : Rohr
Einbaulage : senkrecht / waagerecht
Material : Stahlblech, verzinkt
Gewicht : 6,53 kg
Gewicht mit Verpackung : 6,85 kg
Klappenart : elektrisch
Geeignet für Nennweite : 400 mm
Breite : 460 mm
Höhe : 460 mm
Tiefe : 165 mm
Breite mit Verpackung : 590 mm
Höhe mit Verpackung : 465 mm
Tiefe mit Verpackung : 275 mm
Verpackungseinheit : 1 Stück
Sortiment : C
GTIN (EAN) : 4012799513933
Hersteller: MAICO
JRE 40 Regelklappe
Artikelnummer: 0151.0393
Menge: 1,000 Stck

**10.1444 JRE 50 Regelklappe Jalousie-Regelklappe für Stellmotor, DN 500**
Jalousie-Regelklappen für automatische Betätigung.
Kombination mit zusätzlichem Stellmotor MS 8 oder MS 8
P notwendig (Stellmotor nicht im Lieferumfang
enthalten).
Kein Einsatz in explosionsgefährdeten Bereichen.
Technische Daten
Luftrichtung : Be- und Entlüftung
Einbauort : Rohr
Einbaulage : senkrecht / waagerecht
Material : Stahlblech, verzinkt
Gewicht : 8,86 kg
Gewicht mit Verpackung : 9,28 kg
Klappenart : elektrisch
Geeignet für Nennweite : 500 mm
Breite : 560 mm
Höhe : 580 mm
Tiefe : 195 mm
Breite mit Verpackung : 620 mm
Höhe mit Verpackung : 595 mm
Tiefe mit Verpackung : 215 mm
Verpackungseinheit : 1 Stück
Sortiment : C
GTIN (EAN) : 4012799513940
Hersteller: MAICO
JRE 50 Regelklappe
Artikelnummer: 0151.0394
Menge: 1,000 Stck

**10.1445 JRE 60 Regelklappe Jalousie-Regelklappe für Stellmotor, DN 600**
Jalousie-Regelklappen für automatische Betätigung.
Kombination mit zusätzlichem Stellmotor MS 8 oder MS 8
P notwendig (Stellmotor nicht im Lieferumfang
enthalten).
Kein Einsatz in explosionsgefährdeten Bereichen.
Technische Daten
Luftrichtung : Be- und Entlüftung
Einbauort : Rohr
Einbaulage : senkrecht / waagerecht
Material : Stahlblech, verzinkt
Gewicht : 12,84 kg
Gewicht mit Verpackung : 14,09 kg
Klappenart : elektrisch
Geeignet für Nennweite : 600 mm
Breite : 660 mm
Höhe : 700 mm
Tiefe : 195 mm
Breite mit Verpackung : 730 mm
Höhe mit Verpackung : 720 mm
Tiefe mit Verpackung : 230 mm
Verpackungseinheit : 1 Stück
Sortiment : C
GTIN (EAN) : 4012799513957
Hersteller: MAICO
JRE 60 Regelklappe
Artikelnummer: 0151.0395
Menge: 1,000 Stck

**10.1446 MS 8 Stellmotor Stellmotor für Kanalsysteme**
Stellmotoren zum Öffnen und Schließen der
Kanal-Verschlussklappe RKP und Jalousie-Regelklappe
JRE.
Mit Sperrbügel zur Verdrehsicherung.
Kombination mit Antriebsachsen bis 20 mm Durchmesser
oder 16 mm Vierkant möglich.
Maximaler Drehwinkel: 90 .
Drehwinkelbegrenzung in 5 -Schritten einstellbar.
Mit Zweipunktregelung für die Stellungen "Auf" und
"Zu".
Rechts- oder Linksdrehung der Antriebsachse möglich.
MS 8 P: Mit 2 zusätzlichen Hilfsschaltern.
Nicht für Ex-Bereich geeignet.
Technische Daten
Spannungsart : Wechselstrom
Bemessungsspannung : 230 V
Netzfrequenz : 50 Hz / 60 Hz
Maximalbelastung (induktive Last) : 2 A
Maximalbelastung (ohmsche Last) : 10 A
Schutzart : IP 44
Material Gehäuse : Kunststoff, witterungs-,
UV-beständig
Farbe : blau
Gewicht : 1,26 kg
Gewicht mit Verpackung : 1,32 kg
Breite : 100 mm
Höhe : 180 mm
Tiefe : 65 mm
Breite mit Verpackung : 113 mm
Höhe mit Verpackung : 200 mm
Tiefe mit Verpackung : 80 mm
Verpackungseinheit : 1 Stück
Sortiment : C
GTIN (EAN) : 4012799577607
Hersteller: MAICO
MS 8 Stellmotor
Artikelnummer: 0157.0760
Menge: 1,000 Stck

**10.1447 MS 8 P Stellmotor Stellmotor für Kanalsysteme**
Stellmotoren zum Öffnen und Schließen der
Kanal-Verschlussklappe RKP und Jalousie-Regelklappe
JRE.
Mit Sperrbügel zur Verdrehsicherung.
Kombination mit Antriebsachsen bis 20 mm Durchmesser
oder 16 mm Vierkant möglich.
Maximaler Drehwinkel: 90 .
Drehwinkelbegrenzung in 5 -Schritten einstellbar.
Mit Zweipunktregelung für die Stellungen "Auf" und
"Zu".
Rechts- oder Linksdrehung der Antriebsachse möglich.
MS 8 P: Mit 2 zusätzlichen Hilfsschaltern.
Nicht für Ex-Bereich geeignet.
Technische Daten
Spannungsart : Wechselstrom
Bemessungsspannung : 230 V
Netzfrequenz : 50 Hz / 60 Hz
Maximalbelastung (induktive Last) : 2 A
Maximalbelastung (ohmsche Last) : 10 A
Schutzart : IP 44
Material Gehäuse : Kunststoff, witterungs-,
UV-beständig
Farbe : blau
Gewicht : 1,37 kg
Gewicht mit Verpackung : 1,44 kg
Breite : 100 mm
Höhe : 180 mm
Tiefe : 65 mm
Breite mit Verpackung : 110 mm
Höhe mit Verpackung : 200 mm
Tiefe mit Verpackung : 80 mm
Verpackungseinheit : 1 Stück
Sortiment : C
GTIN (EAN) : 4012799577614
Hersteller: MAICO
MS 8 P Stellmotor
Artikelnummer: 0157.0761
Menge: 1,000 Stck

**10.1448 AVM 10 Automatische Rückschlagklappe Automatische Rohr-Verschlussklappe, DN 100**
Horizontaler und vertikaler Einbau möglich.
Strömungsrichtung bei vertikalem Einbau von unten nach
oben.
Mit 2 gegenläufigen Klappenhälften aus Aluminium.
Mit umlaufender Dichtung.
Rückschlagklappen im Luftstrom öffnend und über
Federkraft schließend.
Technische Daten
Luftrichtung : Be- oder Entlüftung
Einbaulage : senkrecht / waagerecht
Material : Stahlblech, verzinkt
Gewicht : 0,19 kg
Gewicht mit Verpackung : 0,3 kg
Klappenart : selbstt. öffnend/schließend
Nennweite : 100 mm
Breite : 98 mm
Höhe : 98 mm
Tiefe : 88 mm
Breite mit Verpackung : 106 mm
Höhe mit Verpackung : 106 mm
Tiefe mit Verpackung : 97 mm
Verpackungseinheit : 1 Stück
Sortiment : C
GTIN (EAN) : 4012799930020
Hersteller: MAICO
AVM 10 Automatische Rückschlagklappe
Artikelnummer: 0093.0002
Menge: 1,000 Stck

**10.1449 AVM 12 Automatische Rückschlagklappe Automatische Rohr-Verschlussklappe, DN 125**
Horizontaler und vertikaler Einbau möglich.
Strömungsrichtung bei vertikalem Einbau von unten nach
oben.
Mit 2 gegenläufigen Klappenhälften aus Aluminium.
Mit umlaufender Dichtung.
Rückschlagklappen im Luftstrom öffnend und über
Federkraft schließend.
Technische Daten
Luftrichtung : Be- oder Entlüftung
Einbaulage : senkrecht / waagerecht
Material : Stahlblech, verzinkt
Gewicht : 0,35 kg
Gewicht mit Verpackung : 0,4 kg
Klappenart : selbstt. öffnend/schließend
Nennweite : 125 mm
Breite : 124 mm
Höhe : 124 mm
Tiefe : 88 mm
Breite mit Verpackung : 124 mm
Höhe mit Verpackung : 124 mm
Tiefe mit Verpackung : 88 mm
Verpackungseinheit : 1 Stück
Sortiment : C
GTIN (EAN) : 4012799930037
Hersteller: MAICO
AVM 12 Automatische Rückschlagklappe
Artikelnummer: 0093.0003
Menge: 1,000 Stck

**10.1450 AVM 15 Automatische Rückschlagklappe Automatische Rohr-Verschlussklappe, DN 150**
Horizontaler und vertikaler Einbau möglich.
Strömungsrichtung bei vertikalem Einbau von unten nach
oben.
Mit 2 gegenläufigen Klappenhälften aus Aluminium.
Mit umlaufender Dichtung.
Rückschlagklappen im Luftstrom öffnend und über
Federkraft schließend.
Technische Daten
Luftrichtung : Be- oder Entlüftung
Einbaulage : senkrecht / waagerecht
Material : Stahlblech, verzinkt
Gewicht : 0,3 kg
Gewicht mit Verpackung : 0,5 kg
Klappenart : selbstt. öffnend/schließend
Nennweite : 150 mm
Breite : 149 mm
Höhe : 149 mm
Tiefe : 88 mm
Breite mit Verpackung : 170 mm
Höhe mit Verpackung : 165 mm
Tiefe mit Verpackung : 95 mm
Verpackungseinheit : 1 Stück
Sortiment : C
GTIN (EAN) : 4012799930044
Hersteller: MAICO
AVM 15 Automatische Rückschlagklappe
Artikelnummer: 0093.0004
Menge: 1,000 Stck

**10.1451 AVM 16 Automatische Rückschlagklappe Automatische Rohr-Verschlussklappe, DN 160**
Horizontaler und vertikaler Einbau möglich.
Strömungsrichtung bei vertikalem Einbau von unten nach
oben.
Mit 2 gegenläufigen Klappenhälften aus Aluminium.
Mit umlaufender Dichtung.
Rückschlagklappen im Luftstrom öffnend und über
Federkraft schließend.
Technische Daten
Luftrichtung : Be- oder Entlüftung
Einbaulage : senkrecht / waagerecht
Material : Stahlblech, verzinkt
Gewicht : 0,5 kg
Gewicht mit Verpackung : 0,53 kg
Klappenart : selbstt. öffnend/schließend
Nennweite : 160 mm
Breite : 158 mm
Höhe : 158 mm
Tiefe : 88 mm
Breite mit Verpackung : 158 mm
Höhe mit Verpackung : 158 mm
Tiefe mit Verpackung : 88 mm
Verpackungseinheit : 1 Stück
Sortiment : C
GTIN (EAN) : 4012799930082
Hersteller: MAICO
AVM 16 Automatische Rückschlagklappe
Artikelnummer: 0093.0008
Menge: 1,000 Stck

**10.1452 AVM 20 Automatische Rückschlagklappe Automatische Rohr-Verschlussklappe, DN 200**
Horizontaler und vertikaler Einbau möglich.
Strömungsrichtung bei vertikalem Einbau von unten nach
oben.
Mit 2 gegenläufigen Klappenhälften aus Aluminium.
Mit umlaufender Dichtung.
Rückschlagklappen im Luftstrom öffnend und über
Federkraft schließend.
Technische Daten
Luftrichtung : Be- oder Entlüftung
Einbaulage : senkrecht / waagerecht
Material : Stahlblech, verzinkt
Gewicht : 0,78 kg
Gewicht mit Verpackung : 0,8 kg
Klappenart : selbstt. öffnend/schließend
Nennweite : 200 mm
Breite : 198 mm
Höhe : 198 mm
Tiefe : 88 mm
Breite mit Verpackung : 198 mm
Höhe mit Verpackung : 198 mm
Tiefe mit Verpackung : 88 mm
Verpackungseinheit : 1 Stück
Sortiment : C
GTIN (EAN) : 4012799930068
Hersteller: MAICO
AVM 20 Automatische Rückschlagklappe
Artikelnummer: 0093.0006
Menge: 1,000 Stck

**10.1453 AVM 25 Automatische Rückschlagklappe Automatische Rohr-Verschlussklappe, DN 250**
Horizontaler und vertikaler Einbau möglich.
Strömungsrichtung bei vertikalem Einbau von unten nach
oben.
Mit 2 gegenläufigen Klappenhälften aus Aluminium.
Mit umlaufender Dichtung.
Rückschlagklappen im Luftstrom öffnend und über
Federkraft schließend.
Technische Daten
Luftrichtung : Be- oder Entlüftung
Einbaulage : senkrecht / waagerecht
Material : Stahlblech, verzinkt
Gewicht : 1,1 kg
Gewicht mit Verpackung : 1,13 kg
Klappenart : selbstt. öffnend/schließend
Nennweite : 250 mm
Breite : 248 mm
Höhe : 248 mm
Tiefe : 128 mm
Breite mit Verpackung : 248 mm
Höhe mit Verpackung : 248 mm
Tiefe mit Verpackung : 128 mm
Verpackungseinheit : 1 Stück
Sortiment : C
GTIN (EAN) : 4012799930075
Hersteller: MAICO
AVM 25 Automatische Rückschlagklappe
Artikelnummer: 0093.0007
Menge: 1,000 Stck

**10.1454 AVM 31 Automatische Rückschlagklappe Automatische Rohr-Verschlussklappe, DN 315**
Horizontaler und vertikaler Einbau möglich.
Strömungsrichtung bei vertikalem Einbau von unten nach
oben.
Mit 2 gegenläufigen Klappenhälften aus Aluminium.
Mit umlaufender Dichtung.
Rückschlagklappen im Luftstrom öffnend und über
Federkraft schließend.
Technische Daten
Luftrichtung : Be- oder Entlüftung
Einbaulage : senkrecht / waagerecht
Material : Stahlblech, verzinkt
Gewicht : 1,7 kg
Gewicht mit Verpackung : 1,71 kg
Klappenart : selbstt. öffnend/schließend
Nennweite : 315 mm
Breite : 313 mm
Höhe : 313 mm
Tiefe : 128 mm
Breite mit Verpackung : 313 mm
Höhe mit Verpackung : 313 mm
Tiefe mit Verpackung : 128 mm
Verpackungseinheit : 1 Stück
Sortiment : C
GTIN (EAN) : 4012799930099
Hersteller: MAICO
AVM 31 Automatische Rückschlagklappe
Artikelnummer: 0093.0009
Menge: 1,000 Stck

**10.1455 AVM 35 Automatische Rückschlagklappe Automatische Rohr-Verschlussklappe, DN 355**
Horizontaler und vertikaler Einbau möglich.
Strömungsrichtung bei vertikalem Einbau von unten nach
oben.
Mit 2 gegenläufigen Klappenhälften aus Aluminium.
Mit umlaufender Dichtung.
Rückschlagklappen im Luftstrom öffnend und über
Federkraft schließend.
Technische Daten
Luftrichtung : Be- oder Entlüftung
Einbaulage : senkrecht / waagerecht
Material : Stahlblech, verzinkt
Gewicht : 2,1 kg
Gewicht mit Verpackung : 2,12 kg
Klappenart : selbstt. öffnend/schließend
Nennweite : 355 mm
Breite : 353 mm
Höhe : 353 mm
Tiefe : 198 mm
Breite mit Verpackung : 353 mm
Höhe mit Verpackung : 353 mm
Tiefe mit Verpackung : 198 mm
Verpackungseinheit : 1 Stück
Sortiment : C
GTIN (EAN) : 4012799930129
Hersteller: MAICO
AVM 35 Automatische Rückschlagklappe
Artikelnummer: 0093.0012
Menge: 1,000 Stck

**10.1456 AVM 40 Automatische Rückschlagklappe Automatische Rohr-Verschlussklappe, DN 400**
Horizontaler und vertikaler Einbau möglich.
Strömungsrichtung bei vertikalem Einbau von unten nach
oben.
Mit 2 gegenläufigen Klappenhälften aus Aluminium.
Mit umlaufender Dichtung.
Rückschlagklappen im Luftstrom öffnend und über
Federkraft schließend.
Technische Daten
Luftrichtung : Be- oder Entlüftung
Einbaulage : senkrecht / waagerecht
Material : Stahlblech, verzinkt
Gewicht : 2,6 kg
Gewicht mit Verpackung : 2,63 kg
Klappenart : selbstt. öffnend/schließend
Nennweite : 400 mm
Breite : 398 mm
Höhe : 398 mm
Tiefe : 198 mm
Breite mit Verpackung : 398 mm
Höhe mit Verpackung : 398 mm
Tiefe mit Verpackung : 198 mm
Verpackungseinheit : 1 Stück
Sortiment : C
GTIN (EAN) : 4012799930136
Hersteller: MAICO
AVM 40 Automatische Rückschlagklappe
Artikelnummer: 0093.0013
Menge: 1,000 Stck

**10.1457 VKRI 35 Rohrverschlussklappe Rohrverschlussklappe mit abgerundeter Anschlussplatte, selbsttätig, DN**
Selbsttätige Rohrverschlussklappe mit abgerundeter
Anschlussplatte.
Technische Daten
Material : Stahl
Farbe : silber
Gewicht : 5 kg
Gewicht mit Verpackung : 5 kg
Nennweite in mm : 355
Breite : 465 mm
Höhe : 222 mm
Tiefe : 465 mm
Breite mit Verpackung : 465 mm
Höhe mit Verpackung : 222 mm
Tiefe mit Verpackung : 465 mm
Verpackungseinheit : 1 Stück
Sortiment : C
GTIN (EAN) : 4012799730286
Hersteller: MAICO
VKRI 35 Rohrverschlussklappe
Artikelnummer: 0073.0028
Menge: 1,000 Stck

**10.1458 VKRI 40- Rohrverschlussklappe Rohrverschlussklappe mit abgerundeter Anschlussplatte, selbsttätig, DN**
Selbsttätige Rohrverschlussklappe mit abgerundeter
Anschlussplatte.
Technische Daten
Material : Stahl
Farbe : silber
Gewicht : 6 kg
Gewicht mit Verpackung : 6 kg
Nennweite in mm : 400-450
Breite : 500 mm
Höhe : 222 mm
Tiefe : 500 mm
Breite mit Verpackung : 500 mm
Höhe mit Verpackung : 222 mm
Tiefe mit Verpackung : 500 mm
Verpackungseinheit : 1 Stück
Sortiment : C
GTIN (EAN) : 4012799730293
Hersteller: MAICO
VKRI 40-45 Rohrverschlussklappe
Artikelnummer: 0073.0029
Menge: 1,000 Stck

**10.1459 VKRI 50- Rohrverschlussklappe Rohrverschlussklappe mit abgerundeter Anschlussplatte, selbsttätig, DN**
Selbsttätige Rohrverschlussklappe mit abgerundeter
Anschlussplatte.
Technische Daten
Material : Stahl
Farbe : silber
Gewicht : 9,5 kg
Gewicht mit Verpackung : 9,5 kg
Nennweite in mm : 500-560
Breite : 640 mm
Höhe : 257 mm
Tiefe : 640 mm
Breite mit Verpackung : 640 mm
Höhe mit Verpackung : 257 mm
Tiefe mit Verpackung : 640 mm
Verpackungseinheit : 1 Stück
Sortiment : C
GTIN (EAN) : 4012799730309
Hersteller: MAICO
VKRI 50-56 Rohrverschlussklappe
Artikelnummer: 0073.0030
Menge: 1,000 Stck

**10.1460 VKRI 63- Rohrverschlussklappe Rohrverschlussklappe mit abgerundeter Anschlussplatte, selbsttätig, DN**
Selbsttätige Rohrverschlussklappe mit abgerundeter
Anschlussplatte.
Technische Daten
Material : Stahl
Farbe : silber
Gewicht : 11 kg
Gewicht mit Verpackung : 11 kg
Nennweite in mm : 630-750-800
Breite : 710 mm
Höhe : 252 mm
Tiefe : 710 mm
Breite mit Verpackung : 710 mm
Höhe mit Verpackung : 252 mm
Tiefe mit Verpackung : 710 mm
Verpackungseinheit : 1 Stück
Sortiment : C
GTIN (EAN) : 4012799730316
Hersteller: MAICO
VKRI 63-75-80 Rohrverschlussklappe
Artikelnummer: 0073.0031
Menge: 1,000 Stck

**10.1461 VKRI HV Kanal-Verschlussklappe Kanal-Verschlussklappe mit rechteckiger Anschlussplatte, selbsttätig,**
Selbsttätige Kanal-Verschlussklappe mit rechteckiger
Anschlussplatte.
Technische Daten
Material : Stahl
Farbe : grau
Gewicht : 5 kg
Gewicht mit Verpackung : 5 kg
Nennweite in mm : 355
Breite : 425 mm
Höhe : 425 mm
Tiefe : 200 mm
Breite mit Verpackung : 425 mm
Höhe mit Verpackung : 425 mm
Tiefe mit Verpackung : 200 mm
Verpackungseinheit : 1 Stück
Sortiment : C
GTIN (EAN) : 4012799735564
Hersteller: MAICO
VKRI HV 35 Kanal-Verschlussklappe
Artikelnummer: 0073.0556
Menge: 1,000 Stck

**10.1462 VKRI HV Kanal-Verschlussklappe Kanal-Verschlussklappe mit rechteckiger Anschlussplatte, selbsttätig,**
Selbsttätige Kanal-Verschlussklappe mit rechteckiger
Anschlussplatte.
Technische Daten
Material : Stahl
Farbe : grau
Gewicht : 6 kg
Gewicht mit Verpackung : 6 kg
Nennweite in mm : 400-450
Breite : 505 mm
Höhe : 505 mm
Tiefe : 200 mm
Breite mit Verpackung : 505 mm
Höhe mit Verpackung : 505 mm
Tiefe mit Verpackung : 200 mm
Verpackungseinheit : 1 Stück
Sortiment : C
GTIN (EAN) : 4012799735571
Hersteller: MAICO
VKRI HV 40-45 Kanal-Verschlussklappe
Artikelnummer: 0073.0557
Menge: 1,000 Stck

**10.1463 VKRI HV Kanal-Verschlussklappe Kanal-Verschlussklappe mit rechteckiger Anschlussplatte, selbsttätig,**
Selbsttätige Kanal-Verschlussklappe mit rechteckiger
Anschlussplatte.
Technische Daten
Material : Stahl
Farbe : grau
Gewicht : 7 kg
Gewicht mit Verpackung : 7 kg
Nennweite in mm : 500-560
Breite : 610 mm
Höhe : 610 mm
Tiefe : 200 mm
Breite mit Verpackung : 610 mm
Höhe mit Verpackung : 610 mm
Tiefe mit Verpackung : 200 mm
Verpackungseinheit : 1 Stück
Sortiment : C
GTIN (EAN) : 4012799730620
Hersteller: MAICO
VKRI HV 50-56 Kanal-Verschlussklappe
Artikelnummer: 0073.0062
Menge: 1,000 Stck

**10.1464 VKRI HV Kanal-Verschlussklappe Kanal-Verschlussklappe mit rechteckiger Anschlussplatte, selbsttätig,**
Selbsttätige Kanal-Verschlussklappe mit rechteckiger
Anschlussplatte.
Technische Daten
Material : Stahl
Farbe : grau
Gewicht : 8 kg
Gewicht mit Verpackung : 8 kg
Nennweite in mm : 630-750-800-900
Breite : 820 mm
Höhe : 820 mm
Tiefe : 200 mm
Breite mit Verpackung : 820 mm
Höhe mit Verpackung : 820 mm
Tiefe mit Verpackung : 200 mm
Verpackungseinheit : 1 Stück
Sortiment : C
GTIN (EAN) : 4012799730637
Hersteller: MAICO
VKRI HV 63-75-80-90 Kanal-Verschlussklappe
Artikelnummer: 0073.0063
Menge: 1,000 Stck

**10.1465 VKRI R 6 Rohrverschlussklappe Rohrverschlussklappe mit runder Anschlussplatte, selbsttätig, DN 630**
Selbsttätige Rohrverschlussklappe mit runder
Anschlussplatte.
Passend für die Baureihe DAD.
Technische Daten
Material : Stahl
Farbe : grau
Gewicht : 18 kg
Gewicht mit Verpackung : 18 kg
Nennweite : 630 mm
Breite : 739 mm
Höhe : 370 mm
Tiefe : 739 mm
Breite mit Verpackung : 739 mm
Höhe mit Verpackung : 370 mm
Tiefe mit Verpackung : 739 mm
Verpackungseinheit : 1 Stück
Sortiment : C
GTIN (EAN) : 4012799730880
Hersteller: MAICO
VKRI R 63 Rohrverschlussklappe
Artikelnummer: 0073.0088
Menge: 1,000 Stck

**10.1466 VKRI R 7 Rohrverschlussklappe Rohrverschlussklappe mit runder Anschlussplatte, selbsttätig, DN 710**
Selbsttätige Rohrverschlussklappe mit runder
Anschlussplatte.
Passend für die Baureihe DAD.
Technische Daten
Material : Stahl
Farbe : grau
Gewicht : 22 kg
Gewicht mit Verpackung : 22 kg
Nennweite : 710 mm
Breite : 812 mm
Höhe : 430 mm
Tiefe : 812 mm
Breite mit Verpackung : 812 mm
Höhe mit Verpackung : 430 mm
Tiefe mit Verpackung : 812 mm
Verpackungseinheit : 1 Stück
Sortiment : C
GTIN (EAN) : 4012799730897
Hersteller: MAICO
VKRI R 71 Rohrverschlussklappe
Artikelnummer: 0073.0089
Menge: 1,000 Stck

**10.1467 VKRI R 8 Rohrverschlussklappe Rohrverschlussklappe mit runder Anschlussplatte, selbsttätig, DN 800**
Selbsttätige Rohrverschlussklappe mit runder
Anschlussplatte.
Passend für die Baureihe DAD.
Technische Daten
Material : Stahl
Farbe : grau
Gewicht : 26 kg
Gewicht mit Verpackung : 26 kg
Nennweite : 800 mm
Breite : 912 mm
Höhe : 450 mm
Tiefe : 912 mm
Breite mit Verpackung : 912 mm
Höhe mit Verpackung : 450 mm
Tiefe mit Verpackung : 912 mm
Verpackungseinheit : 1 Stück
Sortiment : C
GTIN (EAN) : 4012799730903
Hersteller: MAICO
VKRI R 80 Rohrverschlussklappe
Artikelnummer: 0073.0090
Menge: 1,000 Stck

**10.1468 VKRI R 9 Rohrverschlussklappe Rohrverschlussklappe mit runder Anschlussplatte, selbsttätig, DN 900**
Selbsttätige Rohrverschlussklappe mit runder
Anschlussplatte.
Passend für die Baureihe DAD.
Technische Daten
Material : Stahl
Farbe : grau
Gewicht : 30 kg
Gewicht mit Verpackung : 30 kg
Nennweite : 900 mm
Breite : 1.012 mm
Höhe : 450 mm
Tiefe : 1.012 mm
Breite mit Verpackung : 1.012 mm
Höhe mit Verpackung : 450 mm
Tiefe mit Verpackung : 1.012 mm
Verpackungseinheit : 1 Stück
Sortiment : C
GTIN (EAN) : 4012799730910
Hersteller: MAICO
VKRI R 90 Rohrverschlussklappe
Artikelnummer: 0073.0091
Menge: 1,000 Stck

**10.1469 AKP 22 Kanal-Verschlussklappe Selbsttätig öffnende/schließende Verschlussklappe, Kanalmaß 500 x 250**
Verschlussklappen zur Entlüftung.
Mit verzinktem Schutzgitter.
Technische Daten
Luftrichtung : Entlüftung
Druckverlust : 10 Pa
Einbau : außen
Einbauort : Kanal
Einbaulage : senkrecht / waagerecht
Material : Kunststoff, witterungs-, UV-beständig
Farbe : hellgrau
Gewicht : 1,24 kg
Gewicht mit Verpackung : 1,61 kg
Klappenart : selbstt. öffnend/schließend
Kanalmaß : 500 mm x 250 mm
Breite : 335 mm
Höhe : 585 mm
Tiefe : 54 mm
Breite mit Verpackung : 350 mm
Höhe mit Verpackung : 610 mm
Tiefe mit Verpackung : 60 mm
Umgebungstemperatur : 60  C
Verpackungseinheit : 1 Stück
Sortiment : D
GTIN (EAN) : 4012799510963
Hersteller: MAICO
AKP 22 Kanal-Verschlussklappe
Artikelnummer: 0151.0096
Menge: 1,000 Stck

**10.1470 AKP 35 Kanal-Verschlussklappe Selbsttätig öffnende/schließende Verschlussklappe, Kanalmaß 700 x 400**
Verschlussklappen zur Entlüftung.
Mit verzinktem Schutzgitter.
Technische Daten
Luftrichtung : Entlüftung
Druckverlust : 10 Pa
Einbau : außen
Einbauort : Kanal
Einbaulage : senkrecht / waagerecht
Material : Kunststoff, witterungs-, UV-beständig
Farbe : hellgrau
Gewicht : 2,4 kg
Gewicht mit Verpackung : 3,1 kg
Klappenart : selbstt. öffnend/schließend
Kanalmaß : 700 mm x 400 mm
Breite : 785 mm
Höhe : 485 mm
Tiefe : 54 mm
Breite mit Verpackung : 820 mm
Höhe mit Verpackung : 500 mm
Tiefe mit Verpackung : 65 mm
Umgebungstemperatur : 60  C
Verpackungseinheit : 1 Stück
Sortiment : D
GTIN (EAN) : 4012799511007
Hersteller: MAICO
AKP 35 Kanal-Verschlussklappe
Artikelnummer: 0151.0100
Menge: 1,000 Stck

**10.1471 RKP 22 Kanal-Verschlussklappe Elektrische Kanal-Verschlussklappe**
Mit gegenlaufenden, gemeinsam über 15 x 15 mm Vierkant
verstellbaren Hohlkörperlamellen.
Mit U-Rahmen und beidseitigen Flanschbohrungen.
Mit Stellungsanzeige - Auf/Zu.
Kombination mit zusätzlichem Stellmotor MS 8 oder
MS 8 P notwendig (Stellmotor nicht im Lieferumfang
enthalten).
Technische Daten
Luftrichtung : Be- und Entlüftung
Einbauort : Kanal
Einbaulage : senkrecht / waagerecht
Material : Stahlblech, verzinkt
Gewicht : 4,89 kg
Gewicht mit Verpackung : 5,06 kg
Klappenart : elektrisch
Kanalmaß : 500 mm x 250 mm
Breite : 540 mm
Höhe : 290 mm
Tiefe : 120 mm
Breite mit Verpackung : 640 mm
Höhe mit Verpackung : 290 mm
Tiefe mit Verpackung : 130 mm
Verpackungseinheit : 1 Stück
Sortiment : D
GTIN (EAN) : 4012799512356
Hersteller: MAICO
RKP 22 Kanal-Verschlussklappe
Artikelnummer: 0151.0235
Menge: 1,000 Stck

**10.1472 RKP 28 Kanal-Verschlussklappe Elektrische Kanal-Verschlussklappe**
Mit gegenlaufenden, gemeinsam über 15 x 15 mm Vierkant
verstellbaren Hohlkörperlamellen.
Mit U-Rahmen und beidseitigen Flanschbohrungen.
Mit Stellungsanzeige - Auf/Zu.
Kombination mit zusätzlichem Stellmotor MS 8 oder
MS 8 P notwendig (Stellmotor nicht im Lieferumfang
enthalten).
Technische Daten
Luftrichtung : Be- und Entlüftung
Einbauort : Kanal
Einbaulage : senkrecht / waagerecht
Material : Stahlblech, verzinkt
Gewicht : 6 kg
Gewicht mit Verpackung : 6,2 kg
Klappenart : elektrisch
Kanalmaß : 600 mm x 300 mm
Breite : 540 mm
Höhe : 340 mm
Tiefe : 120 mm
Breite mit Verpackung : 735 mm
Höhe mit Verpackung : 340 mm
Tiefe mit Verpackung : 125 mm
Verpackungseinheit : 1 Stück
Sortiment : D
GTIN (EAN) : 4012799512370
Hersteller: MAICO
RKP 28 Kanal-Verschlussklappe
Artikelnummer: 0151.0237
Menge: 1,000 Stck

**10.1473 RKP 31 Kanal-Verschlussklappe Elektrische Kanal-Verschlussklappe**
Mit gegenlaufenden, gemeinsam über 15 x 15 mm Vierkant
verstellbaren Hohlkörperlamellen.
Mit U-Rahmen und beidseitigen Flanschbohrungen.
Mit Stellungsanzeige - Auf/Zu.
Kombination mit zusätzlichem Stellmotor MS 8 oder
MS 8 P notwendig (Stellmotor nicht im Lieferumfang
enthalten).
Technische Daten
Luftrichtung : Be- und Entlüftung
Einbauort : Kanal
Einbaulage : senkrecht / waagerecht
Material : Stahlblech, verzinkt
Gewicht : 6,56 kg
Gewicht mit Verpackung : 6,86 kg
Klappenart : elektrisch
Kanalmaß : 600 mm x 350 mm
Breite : 640 mm
Höhe : 390 mm
Tiefe : 120 mm
Breite mit Verpackung : 740 mm
Höhe mit Verpackung : 390 mm
Tiefe mit Verpackung : 130 mm
Verpackungseinheit : 1 Stück
Sortiment : D
GTIN (EAN) : 4012799512387
Hersteller: MAICO
RKP 31 Kanal-Verschlussklappe
Artikelnummer: 0151.0238
Menge: 1,000 Stck

**10.1474 RKP 35 Kanal-Verschlussklappe Elektrische Kanal-Verschlussklappe**
Mit gegenlaufenden, gemeinsam über 15 x 15 mm Vierkant
verstellbaren Hohlkörperlamellen.
Mit U-Rahmen und beidseitigen Flanschbohrungen.
Mit Stellungsanzeige - Auf/Zu.
Kombination mit zusätzlichem Stellmotor MS 8 oder
MS 8 P notwendig (Stellmotor nicht im Lieferumfang
enthalten).
Technische Daten
Luftrichtung : Be- und Entlüftung
Einbauort : Kanal
Einbaulage : senkrecht / waagerecht
Material : Stahlblech, verzinkt
Gewicht : 7,7 kg
Gewicht mit Verpackung : 8,04 kg
Klappenart : elektrisch
Kanalmaß : 700 mm x 400 mm
Breite : 740 mm
Höhe : 440 mm
Tiefe : 120 mm
Breite mit Verpackung : 835 mm
Höhe mit Verpackung : 440 mm
Tiefe mit Verpackung : 125 mm
Verpackungseinheit : 1 Stück
Sortiment : D
GTIN (EAN) : 4012799512394
Hersteller: MAICO
RKP 35 Kanal-Verschlussklappe
Artikelnummer: 0151.0239
Menge: 1,000 Stck

**10.1475 RKP 50 Kanal-Verschlussklappe Elektrische Verschlussklappe für Lüftungskanäle 800 mm x 500 mm**
Mit gegenlaufenden, gemeinsam über 15 x 15 mm Vierkant
verstellbaren Hohlkörperlamellen.
Mit U-Rahmen und beidseitigen Flanschbohrungen.
Mit Stellungsanzeige - Auf/Zu.
Kombination mit zusätzlichem Stellmotor MS 8 oder
MS 8 P notwendig (Stellmotor nicht im Lieferumfang
enthalten).
Technische Daten
Luftrichtung : Be- und Entlüftung
Einbauort : Kanal
Einbaulage : senkrecht / waagerecht
Material : Stahlblech, verzinkt
Gewicht : 9,95 kg
Gewicht mit Verpackung : 12,24 kg
Klappenart : elektrisch
Kanalmaß : 800 mm x 500 mm
Breite : 840 mm
Höhe : 540 mm
Tiefe : 120 mm
Breite mit Verpackung : 940 mm
Höhe mit Verpackung : 545 mm
Tiefe mit Verpackung : 125 mm
Verpackungseinheit : 1 Stück
Sortiment : D
GTIN (EAN) : 4012799512400
Hersteller: MAICO
RKP 50 Kanal-Verschlussklappe
Artikelnummer: 0151.0240
Menge: 1,000 Stck

**10.1476 RKP 56 Kanal-Verschlussklappe Elektrische Verschlussklappe für Lüftungskanäle 1000 mm x 500 mm**
Mit gegenlaufenden, gemeinsam über 15 x 15 mm Vierkant
verstellbaren Hohlkörperlamellen.
Mit U-Rahmen und beidseitigen Flanschbohrungen.
Mit Stellungsanzeige - Auf/Zu.
Kombination mit zusätzlichem Stellmotor MS 8 oder
MS 8 P notwendig (Stellmotor nicht im Lieferumfang
enthalten).
Technische Daten
Luftrichtung : Be- und Entlüftung
Einbauort : Kanal
Einbaulage : senkrecht / waagerecht
Material : Stahlblech, verzinkt
Gewicht : 11,77 kg
Gewicht mit Verpackung : 12,24 kg
Klappenart : elektrisch
Kanalmaß : 1.000 mm x 500 mm
Breite : 1.040 mm
Höhe : 540 mm
Tiefe : 120 mm
Breite mit Verpackung : 1.140 mm
Höhe mit Verpackung : 540 mm
Tiefe mit Verpackung : 130 mm
Verpackungseinheit : 1 Stück
Sortiment : D
GTIN (EAN) : 4012799512417
Hersteller: MAICO
RKP 56 Kanal-Verschlussklappe
Artikelnummer: 0151.0241
Menge: 1,000 Stck

**10.1477 Trio VK Verschlussklappen Integrierte motorisch gesteuerte Verschlussklappe für Lüftungsgeräte T**
Verschlussklappe für zentrale und dezentrale
Lüftungsgeräte Trio.
Integrierte motorisch gesteuerte Verschlussklappe.
Die Klappen verhindern einen Lufteintritt bei
ausgeschaltetem Gerät.
Das Set besteht aus zwei Verschlussklappen, die bei
Gerätebestellung im Werk eingebaut werden.
Für Trio VK L: Kann nicht für das Trio LZV mit
Vorheizregister verwendet werden.
Technische Daten
Spannungsart : Wechselstrom
Bemessungsspannung : 230 V AC
Netzfrequenz : 50 Hz / 60 Hz
Gewicht : 0,22 kg
Gewicht mit Verpackung : 0,63 kg
Breite : 140 mm
Höhe : 204 mm
Tiefe : 64 mm
Breite mit Verpackung : 230 mm
Höhe mit Verpackung : 55 mm
Tiefe mit Verpackung : 140 mm
Verpackungseinheit : 2 Stück
Sortiment : K
GTIN (EAN) : 4012799172291
Hersteller: MAICO
Trio VK Q Verschlussklappen
Artikelnummer: 0017.0229
Menge: 1,000 Stck

**10.1478 Trio VK Verschlussklappen Integrierte motorisch gesteuerte Verschlussklappe für Lüftungsgeräte T**
Verschlussklappe für zentrale und dezentrale
Lüftungsgeräte Trio.
Integrierte motorisch gesteuerte Verschlussklappe.
Die Klappen verhindern einen Lufteintritt bei
ausgeschaltetem Gerät.
Das Set besteht aus zwei Verschlussklappen, die bei
Gerätebestellung im Werk eingebaut werden.
Für Trio VK L: Kann nicht für das Trio LZV mit
Vorheizregister verwendet werden.
Technische Daten
Spannungsart : Wechselstrom
Bemessungsspannung : 230 V AC
Netzfrequenz : 50 Hz / 60 Hz
Gewicht : 0,22 kg
Gewicht mit Verpackung : 0,63 kg
Breite : 140 mm
Höhe : 179 mm
Tiefe : 64 mm
Breite mit Verpackung : 230 mm
Höhe mit Verpackung : 55 mm
Tiefe mit Verpackung : 140 mm
Verpackungseinheit : 2 Stück
Sortiment : K
GTIN (EAN) : 4012799172673
Hersteller: MAICO
Trio VK L Verschlussklappen
Artikelnummer: 0017.0267
Menge: 1,000 Stck

**10.1479 VKM M400 Verschlussklappe, motorisch Verschlussklappe motorisch für RLT FLAT 400. Bestellung mit RLT FLAT-Z**
Außenluft- bzw. Fortluftklappe im Aluminiumgehäuse mit
Zahnradgetriebe und gegenläufig gekoppelten,
kunststoffgelagerten Profillamellen aus Aluminium mit
Dichtlippe, Dichtigkeitsklasse 2 gemäß DIN EN 1751.
Klappenantrieb sowie Zahnräder außerhalb des Luftstroms
angeordnet, dadurch für erhöhte Hygienebedingungen nach
VDI 6022 geeignet.
Die Klappe wird außen am Geräterahmen montiert und der
Stellmotor elektrisch angeschlossen.
Eckige Bauform.
Adapterplatte für Rundrohranschluss wird zur
Rohranschlussseite montiert.
Optional mit Notstellfunktion, siehe Stellmotor SMO2.
Technische Daten
Ausführung : für horizontale Gerätereihe
Einbauort : Außenluftstutzen / Fortluftstutzen am RLT
FLAT Gerät
Material : Metall
Farbe : telegrau, ähnlich RAL 7047
Gewicht : 2,2 kg
Gewicht mit Verpackung : 2,3 kg
Breite : 460 mm
Höhe : 250 mm
Tiefe : 115 mm
Breite mit Verpackung : 470 mm
Höhe mit Verpackung : 260 mm
Tiefe mit Verpackung : 125 mm
Verpackungseinheit : 1 Stück
Sortiment : X
GTIN (EAN) : 4012799321491
Hersteller: MAICO
VKM M4004H DA Verschlussklappe, motorisch
Artikelnummer: 0043.2850
Menge: 1,000 Stck

**10.1480 VKM M400 Verschlussklappe, motorisch Verschlussklappe motorisch für RLT FLAT 700. Bestellung mit RLT FLAT-Z**
Außenluft- bzw. Fortluftklappe im Aluminiumgehäuse mit
Zahnradgetriebe und gegenläufig gekoppelten,
kunststoffgelagerten Profillamellen aus Aluminium mit
Dichtlippe, Dichtigkeitsklasse 2 gemäß DIN EN 1751.
Klappenantrieb sowie Zahnräder außerhalb des Luftstroms
angeordnet, dadurch für erhöhte Hygienebedingungen nach
VDI 6022 geeignet.
Die Klappe wird außen am Geräterahmen montiert und der
Stellmotor elektrisch angeschlossen.
Eckige Bauform.
Adapterplatte für Rundrohranschluss wird zur
Rohranschlussseite montiert.
Optional mit Notstellfunktion, siehe Stellmotor SMO2.
Technische Daten
Ausführung : für horizontale Gerätereihe
Einbauort : Außenluftstutzen / Fortluftstutzen am RLT
FLAT Gerät
Material : Metall
Farbe : telegrau, ähnlich RAL 7047
Gewicht : 2,55 kg
Gewicht mit Verpackung : 2,6 kg
Breite : 530 mm
Höhe : 250 mm
Tiefe : 115 mm
Breite mit Verpackung : 540 mm
Höhe mit Verpackung : 260 mm
Tiefe mit Verpackung : 125 mm
Verpackungseinheit : 1 Stück
Sortiment : X
GTIN (EAN) : 4012799321507
Hersteller: MAICO
VKM M4007H DA Verschlussklappe, motorisch
Artikelnummer: 0043.2851
Menge: 1,000 Stck

**10.1481 VKM M401 Verschlussklappe, motorisch Verschlussklappe motorisch für RLT FLAT 1200. Bestellung mit RLT FLAT-**
Außenluft- bzw. Fortluftklappe im Aluminiumgehäuse mit
Zahnradgetriebe und gegenläufig gekoppelten,
kunststoffgelagerten Profillamellen aus Aluminium mit
Dichtlippe, Dichtigkeitsklasse 2 gemäß DIN EN 1751.
Klappenantrieb sowie Zahnräder außerhalb des Luftstroms
angeordnet, dadurch für erhöhte Hygienebedingungen nach
VDI 6022 geeignet.
Die Klappe wird außen am Geräterahmen montiert und der
Stellmotor elektrisch angeschlossen.
Eckige Bauform.
Adapterplatte für Rundrohranschluss wird zur
Rohranschlussseite montiert.
Optional mit Notstellfunktion, siehe Stellmotor SMO2.
Technische Daten
Ausführung : für horizontale Gerätereihe
Einbauort : Außenluftstutzen / Fortluftstutzen am RLT
FLAT Gerät
Material : Metall
Farbe : telegrau, ähnlich RAL 7047
Gewicht : 3,05 kg
Gewicht mit Verpackung : 3,1 kg
Breite : 660 mm
Höhe : 250 mm
Tiefe : 115 mm
Breite mit Verpackung : 670 mm
Höhe mit Verpackung : 260 mm
Tiefe mit Verpackung : 125 mm
Verpackungseinheit : 1 Stück
Sortiment : X
GTIN (EAN) : 4012799321514
Hersteller: MAICO
VKM M4012H DA Verschlussklappe, motorisch
Artikelnummer: 0043.2852
Menge: 1,000 Stck

**10.1482 VKM M402 Verschlussklappe, motorisch Verschlussklappe motorisch für RLT FLAT 2000. Bestellung mit RLT FLAT-**
Außenluft- bzw. Fortluftklappe im Aluminiumgehäuse mit
Zahnradgetriebe und gegenläufig gekoppelten,
kunststoffgelagerten Profillamellen aus Aluminium mit
Dichtlippe, Dichtigkeitsklasse 2 gemäß DIN EN 1751.
Klappenantrieb sowie Zahnräder außerhalb des Luftstroms
angeordnet, dadurch für erhöhte Hygienebedingungen nach
VDI 6022 geeignet.
Die Klappe wird außen am Geräterahmen montiert und der
Stellmotor elektrisch angeschlossen.
Eckige Bauform.
Adapterplatte für Rundrohranschluss wird zur
Rohranschlussseite montiert.
Optional mit Notstellfunktion, siehe Stellmotor SMO2.
Technische Daten
Ausführung : für horizontale Gerätereihe
Einbauort : Außenluftstutzen / Fortluftstutzen am RLT
FLAT Gerät
Material : Metall
Farbe : telegrau, ähnlich RAL 7047
Gewicht : 3,4 kg
Gewicht mit Verpackung : 3,5 kg
Breite : 710 mm
Höhe : 250 mm
Tiefe : 115 mm
Breite mit Verpackung : 720 mm
Höhe mit Verpackung : 260 mm
Tiefe mit Verpackung : 125 mm
Verpackungseinheit : 1 Stück
Sortiment : X
GTIN (EAN) : 4012799321521
Hersteller: MAICO
VKM M4020H DA Verschlussklappe, motorisch
Artikelnummer: 0043.2853
Menge: 1,000 Stck

**10.1483 VKM M402 Verschlussklappe, motorisch Verschlussklappe motorisch für RLT FLAT 2700. Bestellung mit RLT FLAT-**
Außenluft- bzw. Fortluftklappe im Aluminiumgehäuse mit
Zahnradgetriebe und gegenläufig gekoppelten,
kunststoffgelagerten Profillamellen aus Aluminium mit
Dichtlippe, Dichtigkeitsklasse 2 gemäß DIN EN 1751.
Klappenantrieb sowie Zahnräder außerhalb des Luftstroms
angeordnet, dadurch für erhöhte Hygienebedingungen nach
VDI 6022 geeignet.
Die Klappe wird außen am Geräterahmen montiert und der
Stellmotor elektrisch angeschlossen.
Eckige Bauform.
Adapterplatte für Rundrohranschluss wird zur
Rohranschlussseite montiert.
Optional mit Notstellfunktion, siehe Stellmotor SMO2.
Technische Daten
Ausführung : für horizontale Gerätereihe
Einbauort : Außenluftstutzen / Fortluftstutzen am RLT
FLAT Gerät
Material : Metall
Farbe : telegrau, ähnlich RAL 7047
Gewicht : 3,9 kg
Gewicht mit Verpackung : 4 kg
Breite : 760 mm
Höhe : 350 mm
Tiefe : 115 mm
Breite mit Verpackung : 760 mm
Höhe mit Verpackung : 260 mm
Tiefe mit Verpackung : 125 mm
Verpackungseinheit : 1 Stück
Sortiment : X
GTIN (EAN) : 4012799321538
Hersteller: MAICO
VKM M4027H DA Verschlussklappe, motorisch
Artikelnummer: 0043.2854
Menge: 1,000 Stck

**10.1484 SMO2 M40 Mehrpreis für Stellmotor mit Federrückstellung Mehrpreis für Stellmotor mit Federrückstellung für Verschlussklappen, 1**
Mehrpreis für Stellmotor mit Federrückstellung für  1
Verschlussklappen, motorisch VKM.
Bestellung mit RLT oder RLT FLAT Zentralgerät
notwendig.
Notstellfunktion mit Federrücklauf.
Vormontiert an den Absperrklappen.
Technische Daten
Ausführung : für horizontale Gerätereihe
Stellzeit : Offen: 60s ; Geschlossen: 15s
Bemessungsspannung : 24 V AC / DC
Netzfrequenz : 50 Hz / 60 Hz
Leistungsaufnahme : 2,7 W
Schutzart : IP 54
Einbauort : Verschlussklappe
Material : Kunststoff
Farbe : unlackiert
Gewicht : 0,4 kg
Gewicht mit Verpackung : 0,45 kg
Drehmoment : 4 Nm
Breite : 66 mm
Höhe : 68 mm
Tiefe : 151 mm
Breite mit Verpackung : 76 mm
Höhe mit Verpackung : 78 mm
Tiefe mit Verpackung : 161 mm
Verpackungseinheit : 1 Stück
Sortiment : X
GTIN (EAN) : 4012799321965
Hersteller: MAICO
SMO2 M40XX DASR Mehrpreis für Stellmotor mit
Federrückstellung
Artikelnummer: 0043.2897
Menge: 1,000 Stck

**10.1485 VKM-MV45 Verschlussklappe, motorisch Verschlussklappen motorisch für zentrale raumlufttechnische Kompaktger**
Außenluft- bzw. Fortluftklappe im Aluminiumgehäuse mit
Zahnradgetriebe und gegenläufig gekoppelten,
kunststoffgelagerten Profillamellen aus Aluminium mit
Dichtlippe, Dichtigkeitsklasse 2 gemäß DIN EN 1751.
Klappenantrieb sowie Zahnräder außerhalb des Luftstroms
angeordnet, dadurch für erhöhte Hygienebedingungen nach
VDI 6022 geeignet.
Die Klappe wird außen am Geräterahmen montiert und der
Stellmotor elektrisch angeschlossen.
Eckige Bauform. Adapterplatte für Rundrohranschluss
wird zur Rohranschlussseite montiert.
Anschlussgröße gemäß technischen Daten.
Optional mit Notstellfunktion, siehe Stellmotor SMO2.
Technische Daten
Ausführung : für horizontale Gerätereihe
Bemessungsspannung : 24 V AC / DC
Netzfrequenz : 50 Hz
Einbauort : Außenluftstutzen / Fortluftstutzen am
RLT-Gerät
Material : Aluminiumprofile
Farbe : unlackiert
Gewicht : 9,4 kg
Gewicht mit Verpackung : 11,09 kg
Anschlussdurchmesser : 315 mm
Breite : 620 mm
Höhe : 550 mm
Tiefe : 115 mm
Breite mit Verpackung : 740 mm
Höhe mit Verpackung : 790 mm
Tiefe mit Verpackung : 235 mm
Verpackungseinheit : 1 Stück
Sortiment : X
GTIN (EAN) : 4012799985754
Hersteller: MAICO
VKM-MV4512-H-DA Verschlussklappe, motorisch
Artikelnummer: 0043.2685
Menge: 1,000 Stck

**10.1486 VKM-MV45 Verschlussklappe, motorisch Verschlussklappen motorisch für zentrale raumlufttechnische Kompaktger**
Außenluft- bzw. Fortluftklappe im Aluminiumgehäuse mit
Zahnradgetriebe und gegenläufig gekoppelten,
kunststoffgelagerten Profillamellen aus Aluminium mit
Dichtlippe, Dichtigkeitsklasse 2 gemäß DIN EN 1751.
Klappenantrieb sowie Zahnräder außerhalb des Luftstroms
angeordnet, dadurch für erhöhte Hygienebedingungen nach
VDI 6022 geeignet.
Die Klappe wird außen am Geräterahmen montiert und der
Stellmotor elektrisch angeschlossen.
Eckige Bauform. Adapterplatte für Rundrohranschluss
wird zur Rohranschlussseite montiert.
Anschlussgröße gemäß technischen Daten.
Optional mit Notstellfunktion, siehe Stellmotor SMO2.
Technische Daten
Ausführung : für horizontale Gerätereihe
Bemessungsspannung : 24 V AC / DC
Netzfrequenz : 50 Hz
Einbauort : Außenluftstutzen / Fortluftstutzen am
RLT-Gerät
Material : Aluminiumprofile
Farbe : unlackiert
Gewicht : 9,4 kg
Gewicht mit Verpackung : 11,09 kg
Anschlussdurchmesser : 400 mm
Breite : 620 mm
Höhe : 550 mm
Tiefe : 115 mm
Breite mit Verpackung : 740 mm
Höhe mit Verpackung : 790 mm
Tiefe mit Verpackung : 235 mm
Verpackungseinheit : 1 Stück
Sortiment : X
GTIN (EAN) : 4012799985778
Hersteller: MAICO
VKM-MV4516-H-DA Verschlussklappe, motorisch
Artikelnummer: 0043.2687
Menge: 1,000 Stck

**10.1487 VKM-MV45 Verschlussklappe, motorisch Verschlussklappen motorisch für zentrale raumlufttechnische Kompaktger**
Außenluft- bzw. Fortluftklappe im Aluminiumgehäuse mit
Zahnradgetriebe und gegenläufig gekoppelten,
kunststoffgelagerten Profillamellen aus Aluminium mit
Dichtlippe, Dichtigkeitsklasse 2 gemäß DIN EN 1751.
Klappenantrieb sowie Zahnräder außerhalb des Luftstroms
angeordnet, dadurch für erhöhte Hygienebedingungen nach
VDI 6022 geeignet.
Die Klappe wird außen am Geräterahmen montiert und der
Stellmotor elektrisch angeschlossen.
Eckige Bauform. Adapterplatte für Rundrohranschluss
wird zur Rohranschlussseite montiert.
Anschlussgröße gemäß technischen Daten.
Optional mit Notstellfunktion, siehe Stellmotor SMO2.
Technische Daten
Ausführung : für horizontale Gerätereihe
Bemessungsspannung : 24 V AC / DC
Netzfrequenz : 50 Hz
Einbauort : Außenluftstutzen / Fortluftstutzen am
RLT-Gerät
Material : Aluminiumprofile
Farbe : unlackiert
Gewicht : 12,2 kg
Gewicht mit Verpackung : 14,4 kg
Anschlussdurchmesser : 450 mm
Breite : 720 mm
Höhe : 650 mm
Tiefe : 115 mm
Breite mit Verpackung : 840 mm
Höhe mit Verpackung : 890 mm
Tiefe mit Verpackung : 235 mm
Verpackungseinheit : 1 Stück
Sortiment : X
GTIN (EAN) : 4012799985792
Hersteller: MAICO
VKM-MV4523-H-DA Verschlussklappe, motorisch
Artikelnummer: 0043.2689
Menge: 1,000 Stck

**10.1488 VKM-MV45 Verschlussklappe, motorisch Verschlussklappen motorisch für zentrale raumlufttechnische Kompaktger**
Außenluft- bzw. Fortluftklappe im Aluminiumgehäuse mit
Zahnradgetriebe und gegenläufig gekoppelten,
kunststoffgelagerten Profillamellen aus Aluminium mit
Dichtlippe, Dichtigkeitsklasse 2 gemäß DIN EN 1751.
Klappenantrieb sowie Zahnräder außerhalb des Luftstroms
angeordnet, dadurch für erhöhte Hygienebedingungen nach
VDI 6022 geeignet.
Die Klappe wird außen am Geräterahmen montiert und der
Stellmotor elektrisch angeschlossen.
Eckige Bauform. Adapterplatte für Rundrohranschluss
wird zur Rohranschlussseite montiert.
Anschlussgröße gemäß technischen Daten.
Optional mit Notstellfunktion, siehe Stellmotor SMO2.
Technische Daten
Ausführung : für horizontale Gerätereihe
Bemessungsspannung : 24 V AC / DC
Netzfrequenz : 50 Hz
Einbauort : Außenluftstutzen / Fortluftstutzen am
RLT-Gerät
Material : Aluminiumprofile
Farbe : unlackiert
Gewicht : 17,9 kg
Gewicht mit Verpackung : 21,12 kg
Kanalmaß : 680 mm x 910 mm
Breite : 830 mm
Höhe : 950 mm
Tiefe : 115 mm
Breite mit Verpackung : 950 mm
Höhe mit Verpackung : 1.190 mm
Tiefe mit Verpackung : 235 mm
Verpackungseinheit : 1 Stück
Sortiment : X
GTIN (EAN) : 4012799985815
Hersteller: MAICO
VKM-MV4540-H-DA Verschlussklappe, motorisch
Artikelnummer: 0043.2691
Menge: 1,000 Stck

**10.1489 VKM-MV45 Verschlussklappe, motorisch Verschlussklappen motorisch für zentrale raumlufttechnische Kompaktger**
Außenluft- bzw. Fortluftklappe im Aluminiumgehäuse mit
Zahnradgetriebe und gegenläufig gekoppelten,
kunststoffgelagerten Profillamellen aus Aluminium mit
Dichtlippe, Dichtigkeitsklasse 2 gemäß DIN EN 1751.
Klappenantrieb sowie Zahnräder außerhalb des Luftstroms
angeordnet, dadurch für erhöhte Hygienebedingungen nach
VDI 6022 geeignet.
Die Klappe wird außen am Geräterahmen montiert und der
Stellmotor elektrisch angeschlossen.
Eckige Bauform. Adapterplatte für Rundrohranschluss
wird zur Rohranschlussseite montiert.
Anschlussgröße gemäß technischen Daten.
Optional mit Notstellfunktion, siehe Stellmotor SMO2.
Technische Daten
Ausführung : für horizontale Gerätereihe
Bemessungsspannung : 24 V AC / DC
Netzfrequenz : 50 Hz
Einbauort : Außenluftstutzen / Fortluftstutzen am
RLT-Gerät
Material : Aluminiumprofile
Farbe : unlackiert
Gewicht : 24 kg
Gewicht mit Verpackung : 28,32 kg
Kanalmaß : 730 mm x 1.210 mm
Breite : 890 mm
Höhe : 1.250 mm
Tiefe : 115 mm
Breite mit Verpackung : 1.010 mm
Höhe mit Verpackung : 1.490 mm
Tiefe mit Verpackung : 235 mm
Verpackungseinheit : 1 Stück
Sortiment : X
GTIN (EAN) : 4012799985839
Hersteller: MAICO
VKM-MV4555-H-DA Verschlussklappe, motorisch
Artikelnummer: 0043.2693
Menge: 1,000 Stck

**10.1490 VKM-MV45 Verschlussklappe, motorisch Verschlussklappen motorisch für zentrale raumlufttechnische Kompaktger**
Außenluft- bzw. Fortluftklappe im Aluminiumgehäuse mit
Zahnradgetriebe und gegenläufig gekoppelten,
kunststoffgelagerten Profillamellen aus Aluminium mit
Dichtlippe, Dichtigkeitsklasse 2 gemäß DIN EN 1751.
Klappenantrieb sowie Zahnräder außerhalb des Luftstroms
angeordnet, dadurch für erhöhte Hygienebedingungen nach
VDI 6022 geeignet.
Die Klappe wird außen am Geräterahmen montiert und der
Stellmotor elektrisch angeschlossen.
Eckige Bauform. Adapterplatte für Rundrohranschluss
wird zur Rohranschlussseite montiert.
Anschlussgröße gemäß technischen Daten.
Optional mit Notstellfunktion, siehe Stellmotor SMO2.
Technische Daten
Ausführung : für vertikale Gerätereihe
Bemessungsspannung : 24 V AC / DC
Netzfrequenz : 50 Hz
Einbauort : Außenluftstutzen / Fortluftstutzen am
RLT-Gerät
Material : Aluminiumprofile
Farbe : unlackiert
Gewicht : 9,8 kg
Gewicht mit Verpackung : 11,56 kg
Anschlussdurchmesser : 315 mm
Breite : 650 mm
Höhe : 550 mm
Tiefe : 115 mm
Breite mit Verpackung : 770 mm
Höhe mit Verpackung : 790 mm
Tiefe mit Verpackung : 235 mm
Verpackungseinheit : 1 Stück
Sortiment : X
GTIN (EAN) : 4012799985761
Hersteller: MAICO
VKM-MV4512-V-DA Verschlussklappe, motorisch
Artikelnummer: 0043.2686
Menge: 1,000 Stck

**10.1491 VKM-MV45 Verschlussklappe, motorisch Verschlussklappen motorisch für zentrale raumlufttechnische Kompaktger**
Außenluft- bzw. Fortluftklappe im Aluminiumgehäuse mit
Zahnradgetriebe und gegenläufig gekoppelten,
kunststoffgelagerten Profillamellen aus Aluminium mit
Dichtlippe, Dichtigkeitsklasse 2 gemäß DIN EN 1751.
Klappenantrieb sowie Zahnräder außerhalb des Luftstroms
angeordnet, dadurch für erhöhte Hygienebedingungen nach
VDI 6022 geeignet.
Die Klappe wird außen am Geräterahmen montiert und der
Stellmotor elektrisch angeschlossen.
Eckige Bauform. Adapterplatte für Rundrohranschluss
wird zur Rohranschlussseite montiert.
Anschlussgröße gemäß technischen Daten.
Optional mit Notstellfunktion, siehe Stellmotor SMO2.
Technische Daten
Ausführung : für vertikale Gerätereihe
Bemessungsspannung : 24 V AC / DC
Netzfrequenz : 50 Hz
Einbauort : Außenluftstutzen / Fortluftstutzen am
RLT-Gerät
Material : Aluminiumprofile
Farbe : unlackiert
Gewicht : 9,8 kg
Gewicht mit Verpackung : 11,56 kg
Anschlussdurchmesser : 400 mm
Breite : 650 mm
Höhe : 550 mm
Tiefe : 115 mm
Breite mit Verpackung : 770 mm
Höhe mit Verpackung : 790 mm
Tiefe mit Verpackung : 235 mm
Verpackungseinheit : 1 Stück
Sortiment : X
GTIN (EAN) : 4012799985785
Hersteller: MAICO
VKM-MV4516-V-DA Verschlussklappe, motorisch
Artikelnummer: 0043.2688
Menge: 1,000 Stck

**10.1492 VKM-MV45 Verschlussklappe, motorisch Verschlussklappen motorisch für zentrale raumlufttechnische Kompaktger**
Außenluft- bzw. Fortluftklappe im Aluminiumgehäuse mit
Zahnradgetriebe und gegenläufig gekoppelten,
kunststoffgelagerten Profillamellen aus Aluminium mit
Dichtlippe, Dichtigkeitsklasse 2 gemäß DIN EN 1751.
Klappenantrieb sowie Zahnräder außerhalb des Luftstroms
angeordnet, dadurch für erhöhte Hygienebedingungen nach
VDI 6022 geeignet.
Die Klappe wird außen am Geräterahmen montiert und der
Stellmotor elektrisch angeschlossen.
Eckige Bauform. Adapterplatte für Rundrohranschluss
wird zur Rohranschlussseite montiert.
Anschlussgröße gemäß technischen Daten.
Optional mit Notstellfunktion, siehe Stellmotor SMO2.
Technische Daten
Ausführung : für vertikale Gerätereihe
Bemessungsspannung : 24 V AC / DC
Netzfrequenz : 50 Hz
Einbauort : Außenluftstutzen / Fortluftstutzen am
RLT-Gerät
Material : Aluminiumprofile
Farbe : unlackiert
Gewicht : 11,9 kg
Gewicht mit Verpackung : 14,04 kg
Anschlussdurchmesser : 450 mm
Breite : 780 mm
Höhe : 650 mm
Tiefe : 115 mm
Breite mit Verpackung : 900 mm
Höhe mit Verpackung : 890 mm
Tiefe mit Verpackung : 235 mm
Verpackungseinheit : 1 Stück
Sortiment : X
GTIN (EAN) : 4012799985808
Hersteller: MAICO
VKM-MV4523-V-DA Verschlussklappe, motorisch
Artikelnummer: 0043.2690
Menge: 1,000 Stck

**10.1493 VKM-MV45 Verschlussklappe, motorisch Verschlussklappen motorisch für zentrale raumlufttechnische Kompaktger**
Außenluft- bzw. Fortluftklappe im Aluminiumgehäuse mit
Zahnradgetriebe und gegenläufig gekoppelten,
kunststoffgelagerten Profillamellen aus Aluminium mit
Dichtlippe, Dichtigkeitsklasse 2 gemäß DIN EN 1751.
Klappenantrieb sowie Zahnräder außerhalb des Luftstroms
angeordnet, dadurch für erhöhte Hygienebedingungen nach
VDI 6022 geeignet.
Die Klappe wird außen am Geräterahmen montiert und der
Stellmotor elektrisch angeschlossen.
Eckige Bauform. Adapterplatte für Rundrohranschluss
wird zur Rohranschlussseite montiert.
Anschlussgröße gemäß technischen Daten.
Optional mit Notstellfunktion, siehe Stellmotor SMO2.
Technische Daten
Ausführung : für vertikale Gerätereihe
Bemessungsspannung : 24 V AC / DC
Netzfrequenz : 50 Hz
Einbauort : Außenluftstutzen / Fortluftstutzen am
RLT-Gerät
Material : Aluminiumprofile
Farbe : unlackiert
Gewicht : 17,5 kg
Gewicht mit Verpackung : 20,65 kg
Kanalmaß : 940 mm x 410 mm
Breite : 1.100 mm
Höhe : 750 mm
Tiefe : 115 mm
Breite mit Verpackung : 1.220 mm
Höhe mit Verpackung : 990 mm
Tiefe mit Verpackung : 235 mm
Verpackungseinheit : 1 Stück
Sortiment : X
GTIN (EAN) : 4012799985822
Hersteller: MAICO
VKM-MV4540-V-DA Verschlussklappe, motorisch
Artikelnummer: 0043.2692
Menge: 1,000 Stck

**10.1494 VKM-MV45 Verschlussklappe, motorisch Verschlussklappen motorisch für zentrale raumlufttechnische Kompaktger**
Außenluft- bzw. Fortluftklappe im Aluminiumgehäuse mit
Zahnradgetriebe und gegenläufig gekoppelten,
kunststoffgelagerten Profillamellen aus Aluminium mit
Dichtlippe, Dichtigkeitsklasse 2 gemäß DIN EN 1751.
Klappenantrieb sowie Zahnräder außerhalb des Luftstroms
angeordnet, dadurch für erhöhte Hygienebedingungen nach
VDI 6022 geeignet.
Die Klappe wird außen am Geräterahmen montiert und der
Stellmotor elektrisch angeschlossen.
Eckige Bauform. Adapterplatte für Rundrohranschluss
wird zur Rohranschlussseite montiert.
Anschlussgröße gemäß technischen Daten.
Optional mit Notstellfunktion, siehe Stellmotor SMO2.
Technische Daten
Ausführung : für vertikale Gerätereihe
Bemessungsspannung : 24 V AC / DC
Netzfrequenz : 50 Hz
Einbauort : Außenluftstutzen / Fortluftstutzen am
RLT-Gerät
Material : Aluminiumprofile
Farbe : unlackiert
Gewicht : 23,8 kg
Gewicht mit Verpackung : 28,08 kg
Kanalmaß : 1.224 mm x 710 mm
Breite : 1.384 mm
Höhe : 750 mm
Tiefe : 115 mm
Breite mit Verpackung : 1.504 mm
Höhe mit Verpackung : 990 mm
Tiefe mit Verpackung : 235 mm
Verpackungseinheit : 1 Stück
Sortiment : X
GTIN (EAN) : 4012799985846
Hersteller: MAICO
VKM-MV4555-V-DA Verschlussklappe, motorisch
Artikelnummer: 0043.2694
Menge: 1,000 Stck

**10.1495 SG 100 Außengitter Außengitter aus Kunststoff zur Be- und Entlüftung, DN 100, weiß**
Außengitter zur Be- und Entlüftung.
Außenwandanschluss bei Verwendung der Wandhülse WH.
Mit verdeckten Schraubenlöchern.
Dichtband im Lieferumfang enthalten.
Zubehör: Fliegengitter FG einsetzbar.
SG 100 / SG 100 B: Luftfilter nachrüstbar ZRF.
SG 120: Luftfilter nachrüstbar SF 120.
Technische Daten
Luftrichtung : Be- und Entlüftung
Einbau : außen
Einbauort : Wand
Einbauart : Aufputz
Material : Kunststoff, witterungs-, UV-beständig
Farbe : verkehrsweiß, ähnlich RAL 9016
Gewicht : 0,1 kg
Gewicht mit Verpackung : 0,13 kg
Geeignet für Nennweite : 100 mm
Breite : 150 mm
Höhe : 150 mm
Tiefe : 51,5 mm
Breite mit Verpackung : 151 mm
Höhe mit Verpackung : 151 mm
Tiefe mit Verpackung : 55 mm
Umgebungstemperatur : 60  C
Verpackungseinheit : 1 Stück
Sortiment : A
GTIN (EAN) : 4012799990048
Hersteller: MAICO
SG 100 Außengitter
Artikelnummer: 0059.1054
Menge: 1,000 Stck

**10.1496 SG 100 B Außengitter Außengitter aus Kunststoff zur Be- und Entlüftung, DN 100, braun**
Außengitter zur Be- und Entlüftung.
Außenwandanschluss bei Verwendung der Wandhülse WH.
Mit verdeckten Schraubenlöchern.
Dichtband im Lieferumfang enthalten.
Zubehör: Fliegengitter FG einsetzbar.
SG 100 / SG 100 B: Luftfilter nachrüstbar ZRF.
SG 120: Luftfilter nachrüstbar SF 120.
Technische Daten
Luftrichtung : Be- und Entlüftung
Einbau : außen
Einbauort : Wand
Einbauart : Aufputz
Material : Kunststoff, witterungs-, UV-beständig
Farbe : kastanienbraun, ähnlich RAL 8015
Gewicht : 0,1 kg
Gewicht mit Verpackung : 0,13 kg
Geeignet für Nennweite : 100 mm
Breite : 150 mm
Höhe : 150 mm
Tiefe : 51,5 mm
Breite mit Verpackung : 151 mm
Höhe mit Verpackung : 151 mm
Tiefe mit Verpackung : 55 mm
Umgebungstemperatur : 60  C
Verpackungseinheit : 1 Stück
Sortiment : A
GTIN (EAN) : 4012799599586
Hersteller: MAICO
SG 100 B Außengitter
Artikelnummer: 0059.0958
Menge: 1,000 Stck

**10.1497 SG 120 Außengitter Außengitter aus Kunststoff zur Be- und Entlüftung, DN 120**
Außengitter zur Be- und Entlüftung.
Außenwandanschluss bei Verwendung der Wandhülse WH.
Mit verdeckten Schraubenlöchern.
Dichtband im Lieferumfang enthalten.
Zubehör: Fliegengitter FG einsetzbar.
SG 100 / SG 100 B: Luftfilter nachrüstbar ZRF.
SG 120: Luftfilter nachrüstbar SF 120.
Technische Daten
Luftrichtung : Be- und Entlüftung
Einbau : außen
Einbauort : Wand
Einbauart : Aufputz
Material : Kunststoff, witterungs-, UV-beständig
Farbe : verkehrsweiß, ähnlich RAL 9016
Gewicht : 0,17 kg
Gewicht mit Verpackung : 0,18 kg
Geeignet für Nennweite : 120 mm
Breite : 172 mm
Höhe : 172 mm
Tiefe : 53 mm
Breite mit Verpackung : 175 mm
Höhe mit Verpackung : 175 mm
Tiefe mit Verpackung : 54 mm
Umgebungstemperatur : 60  C
Verpackungseinheit : 1 Stück
Sortiment : A
GTIN (EAN) : 4012799599517
Hersteller: MAICO
SG 120 Außengitter
Artikelnummer: 0059.0951
Menge: 1,000 Stck

**10.1498 SG 150/1 Außengitter Außengitter aus Kunststoff zur Be- und Entlüftung, DN 150, weiß**
Außengitter zur Be- und Entlüftung.
Außenwandanschluss bei Verwendung der Wandhülse WH.
Mit verdeckten Schraubenlöchern.
Dichtband im Lieferumfang enthalten.
Zubehör: Fliegengitter FG einsetzbar.
SG 100 / SG 100 B: Luftfilter nachrüstbar ZRF.
SG 120: Luftfilter nachrüstbar SF 120.
Technische Daten
Luftrichtung : Be- und Entlüftung
Einbau : außen
Einbauort : Wand
Einbauart : Aufputz
Material : Kunststoff, witterungs-, UV-beständig
Farbe : verkehrsweiß, ähnlich RAL 9016
Gewicht : 0,4 kg
Gewicht mit Verpackung : 0,41 kg
Geeignet für Nennweite : 150 mm
Breite : 200 mm
Höhe : 200 mm
Tiefe : 56 mm
Breite mit Verpackung : 202 mm
Höhe mit Verpackung : 202 mm
Tiefe mit Verpackung : 58 mm
Umgebungstemperatur : 60  C
Verpackungseinheit : 1 Stück
Sortiment : A
GTIN (EAN) : 4012799599975
Hersteller: MAICO
SG 150/1 Außengitter
Artikelnummer: 0059.0997
Menge: 1,000 Stck

**10.1499 MGR 80/1 Außengitter Rundes Außengitter für Rohre DN 80 bis DN 125, Aluminium**
MGR: Außengitter zum Abdecken runder Lüftungsöffnungen.
MGE: Außengitter zum Abdecken rechteckiger
Lüftungsöffnungen.
Mit Insektengitter und Federhalterung.
Für Rohrdurchmesser von 80 mm bis 125 mm.
Technische Daten
Ausführung : rund
Luftrichtung : Entlüftung
Material : Aluminium
Gewicht : 0,07 kg
Gewicht mit Verpackung : 0,1 kg
Außendurchmesser : 130 mm
Breite : 130 mm
Höhe : 130 mm
Tiefe : 133 mm
Breite mit Verpackung : 133 mm
Höhe mit Verpackung : 30 mm
Tiefe mit Verpackung : 133 mm
Verpackungseinheit : 1 Stück
Sortiment : K
GTIN (EAN) : 4012799780335
Hersteller: MAICO
MGR 80/125 alu Außengitter
Artikelnummer: 0078.0033
Menge: 1,000 Stck

**10.1500 MGR 80/1 Außengitter Rundes Außengitter für Rohre DN 80 bis DN 125, Edelstahl**
MGR: Außengitter zum Abdecken runder Lüftungsöffnungen.
MGE: Außengitter zum Abdecken rechteckiger
Lüftungsöffnungen.
Mit Insektengitter und Federhalterung.
Für Rohrdurchmesser von 80 mm bis 125 mm.
Technische Daten
Ausführung : rund
Luftrichtung : Entlüftung
Material : Edelstahl
Gewicht : 0,1 kg
Gewicht mit Verpackung : 0,11 kg
Außendurchmesser : 130 mm
Breite : 130 mm
Höhe : 130 mm
Tiefe : 130 mm
Breite mit Verpackung : 130 mm
Höhe mit Verpackung : 27 mm
Tiefe mit Verpackung : 130 mm
Verpackungseinheit : 1 Stück
Sortiment : K
GTIN (EAN) : 4012799780342
Hersteller: MAICO
MGR 80/125 V2A Außengitter
Artikelnummer: 0078.0034
Menge: 1,000 Stck

**10.1501 MGR 80/1 Außengitter Rundes Außengitter für Rohre DN 80 bis DN 125, weiß**
MGR: Außengitter zum Abdecken runder Lüftungsöffnungen.
MGE: Außengitter zum Abdecken rechteckiger
Lüftungsöffnungen.
Mit Insektengitter und Federhalterung.
Für Rohrdurchmesser von 80 mm bis 125 mm.
Technische Daten
Ausführung : rund
Luftrichtung : Entlüftung
Material : Metall
Gewicht : 0,1 kg
Gewicht mit Verpackung : 0,1 kg
Außendurchmesser : 130 mm
Breite : 130 mm
Höhe : 130 mm
Tiefe : 133 mm
Breite mit Verpackung : 133 mm
Höhe mit Verpackung : 25 mm
Tiefe mit Verpackung : 133 mm
Verpackungseinheit : 1 Stück
Sortiment : K
GTIN (EAN) : 4012799780700
Hersteller: MAICO
MGR 80/125 weiß Außengitter
Artikelnummer: 0078.0070
Menge: 1,000 Stck

**10.1502 MGE 80/1 Außengitter Quadratisches Außengitter für Rohre DN 80 bis DN 125, Aluminium**
MGR: Außengitter zum Abdecken runder Lüftungsöffnungen.
MGE: Außengitter zum Abdecken rechteckiger
Lüftungsöffnungen.
Mit Insektengitter und Federhalterung.
Für Rohrdurchmesser von 80 mm bis 125 mm.
Technische Daten
Ausführung : eckig
Luftrichtung : Entlüftung
Material : Aluminium
Gewicht : 0,08 kg
Gewicht mit Verpackung : 0,1 kg
Breite : 150 mm
Höhe : 150 mm
Tiefe : 30 mm
Breite mit Verpackung : 153 mm
Höhe mit Verpackung : 153 mm
Tiefe mit Verpackung : 31 mm
Verpackungseinheit : 1 Stück
Sortiment : K
GTIN (EAN) : 4012799780304
Hersteller: MAICO
MGE 80/125 alu Außengitter
Artikelnummer: 0078.0030
Menge: 1,000 Stck

**10.1503 MGE 80/1 Außengitter Quadratisches Außengitter für Rohre DN 80 bis DN 125, Edelstahl**
MGR: Außengitter zum Abdecken runder Lüftungsöffnungen.
MGE: Außengitter zum Abdecken rechteckiger
Lüftungsöffnungen.
Mit Insektengitter und Federhalterung.
Für Rohrdurchmesser von 80 mm bis 125 mm.
Technische Daten
Ausführung : eckig
Luftrichtung : Entlüftung
Material : Edelstahl
Gewicht : 0,1 kg
Gewicht mit Verpackung : 0,14 kg
Breite : 150 mm
Höhe : 150 mm
Tiefe : 25 mm
Breite mit Verpackung : 151 mm
Höhe mit Verpackung : 151 mm
Tiefe mit Verpackung : 26 mm
Verpackungseinheit : 1 Stück
Sortiment : K
GTIN (EAN) : 4012799780311
Hersteller: MAICO
MGE 80/125 V2A Außengitter
Artikelnummer: 0078.0031
Menge: 1,000 Stck

**10.1504 MGE 80/1 Außengitter Quadratisches Außengitter für Rohre DN 80 bis DN 125, weiß**
MGR: Außengitter zum Abdecken runder Lüftungsöffnungen.
MGE: Außengitter zum Abdecken rechteckiger
Lüftungsöffnungen.
Mit Insektengitter und Federhalterung.
Für Rohrdurchmesser von 80 mm bis 125 mm.
Technische Daten
Ausführung : eckig
Luftrichtung : Entlüftung
Material : Metall
Gewicht : 0,1 kg
Gewicht mit Verpackung : 0,15 kg
Breite : 150 mm
Höhe : 150 mm
Tiefe : 25 mm
Breite mit Verpackung : 153 mm
Höhe mit Verpackung : 153 mm
Tiefe mit Verpackung : 26 mm
Verpackungseinheit : 1 Stück
Sortiment : K
GTIN (EAN) : 4012799780694
Hersteller: MAICO
MGE 80/125 weiß Außengitter
Artikelnummer: 0078.0069
Menge: 1,000 Stck

**10.1505 MGR 160 Außengitter Rundes Wetterschutzgitter für Rohre DN 160, Aluminium**
Wetterschutzgitter für Be- und Entlüftung in besonders
hochwertiger Ausführung.
Zum Abdecken runder Lüftungsöffnungen.
Mit abgewinkelten Lamellen und Vogelschutzgitter.
Mit DN 160-Stutzen für direkten Anschluss an
Lüftungsrohre.
Technische Daten
Ausführung : rund
Luftrichtung : Be- und Entlüftung
Material : Aluminiumguss
Gewicht : 0,39 kg
Gewicht mit Verpackung : 0,39 kg
Geeignet für Nennweite : 160 mm
Freier Querschnitt : 120 cm2
Breite : 260 mm
Höhe : 240 mm
Tiefe : 81 mm
Breite mit Verpackung : 263 mm
Höhe mit Verpackung : 243 mm
Tiefe mit Verpackung : 84 mm
Verpackungseinheit : 1 Stück
Sortiment : K
GTIN (EAN) : 4012799780366
Hersteller: MAICO
MGR 160 alu Außengitter
Artikelnummer: 0078.0036
Menge: 1,000 Stck

**10.1506 LH-V2A 1 Edelstahl-Lufthaube Lufthaube für Außen- oder Fortluft, Edelstahl, DN 100**
Lufthaube zur Be- und Entlüftung.
Zum Anschluss an Außenluftleitungen, Fortluftleitungen,
Dunstabzugshauben, Wäschetrockner, etc.
Mit Anschlussstutzen und Klemmfeder zur einfachen
Montage.
Mit Vogelschutzgitter.
Ohne Lippendichtung am Stutzen und ohne
Kondensatablaufkante.
Besonders bei Fortlufteinsatz der Lufthaube müssen
bauseitige Maßnahmen getroffen werden damit evtl.
auftretendes Kondenswasser nicht an der Hausfassade
abläuft.
Technische Daten
Luftrichtung : Be- und Entlüftung
Einbau : außen
Einbauort : Außenwand
Material : Edelstahl
Farbe : Edelstahl, gebürstet
Gewicht : 0,21 kg
Gewicht mit Verpackung : 0,21 kg
Geeignet für Nennweite : 100 mm
Freier Querschnitt : 63 cm2
Breite : 150 mm
Höhe : 150 mm
Tiefe : 45 mm
Breite mit Verpackung : 151 mm
Höhe mit Verpackung : 151 mm
Tiefe mit Verpackung : 124 mm
Verpackungseinheit : 1 Stück
Sortiment : C
GTIN (EAN) : 4012799513773
Hersteller: MAICO
LH-V2A 10 Edelstahl-Lufthaube
Artikelnummer: 0151.0377
Menge: 1,000 Stck

**10.1507 LH-V2A 1 Edelstahl-Lufthaube Lufthaube für Außen- oder Fortluft, Edelstahl, DN 125**
Lufthaube zur Be- und Entlüftung.
Zum Anschluss an Außenluftleitungen, Fortluftleitungen,
Dunstabzugshauben, Wäschetrockner, etc.
Mit Anschlussstutzen und Klemmfeder zur einfachen
Montage.
Mit Vogelschutzgitter.
Ohne Lippendichtung am Stutzen und ohne
Kondensatablaufkante.
Besonders bei Fortlufteinsatz der Lufthaube müssen
bauseitige Maßnahmen getroffen werden damit evtl.
auftretendes Kondenswasser nicht an der Hausfassade
abläuft.
Technische Daten
Luftrichtung : Be- und Entlüftung
Einbau : außen
Einbauort : Außenwand
Material : Edelstahl
Farbe : Edelstahl, gebürstet
Gewicht : 0,32 kg
Gewicht mit Verpackung : 0,32 kg
Geeignet für Nennweite : 125 mm
Freier Querschnitt : 98 cm2
Breite : 190 mm
Höhe : 190 mm
Tiefe : 45 mm
Breite mit Verpackung : 191 mm
Höhe mit Verpackung : 191 mm
Tiefe mit Verpackung : 150 mm
Verpackungseinheit : 1 Stück
Sortiment : C
GTIN (EAN) : 4012799513780
Hersteller: MAICO
LH-V2A 12 Edelstahl-Lufthaube
Artikelnummer: 0151.0378
Menge: 1,000 Stck

**10.1508 LH-V2A 1 Edelstahl-Lufthaube Lufthaube für Außen- oder Fortluft, Edelstahl, DN 150**
Lufthaube zur Be- und Entlüftung.
Zum Anschluss an Außenluftleitungen, Fortluftleitungen,
Dunstabzugshauben, Wäschetrockner, etc.
Mit Anschlussstutzen und Klemmfeder zur einfachen
Montage.
Mit Vogelschutzgitter.
Ohne Lippendichtung am Stutzen und ohne
Kondensatablaufkante.
Besonders bei Fortlufteinsatz der Lufthaube müssen
bauseitige Maßnahmen getroffen werden damit evtl.
auftretendes Kondenswasser nicht an der Hausfassade
abläuft.
Technische Daten
Luftrichtung : Be- und Entlüftung
Einbau : außen
Einbauort : Außenwand
Material : Edelstahl
Farbe : Edelstahl, gebürstet
Gewicht : 0,4 kg
Gewicht mit Verpackung : 0,4 kg
Geeignet für Nennweite : 150 mm
Freier Querschnitt : 146 cm2
Breite : 212 mm
Höhe : 212 mm
Tiefe : 52 mm
Breite mit Verpackung : 215 mm
Höhe mit Verpackung : 215 mm
Tiefe mit Verpackung : 170 mm
Verpackungseinheit : 1 Stück
Sortiment : C
GTIN (EAN) : 4012799513797
Hersteller: MAICO
LH-V2A 15 Edelstahl-Lufthaube
Artikelnummer: 0151.0379
Menge: 1,000 Stck

**10.1509 LH-V2A 1 Edelstahl-Lufthaube Lufthaube für Außen- oder Fortluft, Edelstahl, DN 160**
Lufthaube zur Be- und Entlüftung.
Zum Anschluss an Außenluftleitungen, Fortluftleitungen,
Dunstabzugshauben, Wäschetrockner, etc.
Mit Anschlussstutzen und Klemmfeder zur einfachen
Montage.
Mit Vogelschutzgitter.
Ohne Lippendichtung am Stutzen und ohne
Kondensatablaufkante.
Besonders bei Fortlufteinsatz der Lufthaube müssen
bauseitige Maßnahmen getroffen werden damit evtl.
auftretendes Kondenswasser nicht an der Hausfassade
abläuft.
Technische Daten
Luftrichtung : Be- und Entlüftung
Einbau : außen
Einbauort : Außenwand
Material : Edelstahl
Farbe : Edelstahl, gebürstet
Gewicht : 0,385 kg
Gewicht mit Verpackung : 0,405 kg
Geeignet für Nennweite : 160 mm
Freier Querschnitt : 172 cm2
Breite : 212 mm
Höhe : 212 mm
Tiefe : 62 mm
Breite mit Verpackung : 200 mm
Höhe mit Verpackung : 200 mm
Tiefe mit Verpackung : 160 mm
Verpackungseinheit : 1 Stück
Sortiment : C
GTIN (EAN) : 4012799513803
Hersteller: MAICO
LH-V2A 16 Edelstahl-Lufthaube
Artikelnummer: 0151.0380
Menge: 1,000 Stck

**10.1510 MLA 20 Außengitter Außengitter, Aluminium, DN 200**
Außengitter zur Be- und Entlüftung.
Mit feststehenden, regenabweisenden
Wetterschutz-Lamellen.
Mit Schutzgitter und Einbaurahmen an der Rückseite.
Mit integrierten Kleintierschutzgitter.
Technische Daten
Luftrichtung : Be- und Entlüftung
Min. Strömungsgeschwindigkeit :
Max. Strömungsgeschwindigkeit : 4 m/s
Einbau : außen
Einbauort : Wand
Material : Aluminium
Farbe : Alu eloxiert
Lamellenanzahl : 7
Maschenweite Kleintierschutzgitter in cm2 : 7,3 x 0,8
Gewicht : 1,05 kg
Gewicht mit Verpackung : 1,17 kg
Geeignet für Nennweite : 200 mm
Freier Querschnitt : 275 cm2
Breite : 252 mm
Höhe : 230 mm
Tiefe : 52 mm
Breite mit Verpackung : 290 mm
Höhe mit Verpackung : 290 mm
Tiefe mit Verpackung : 60 mm
Verpackungseinheit : 1 Stück
Sortiment : C
GTIN (EAN) : 4012799511113
Hersteller: MAICO
MLA 20 Außengitter
Artikelnummer: 0151.0111
Menge: 1,000 Stck

**10.1511 MLA 25 Außengitter Außengitter, Aluminium, DN 250**
Außengitter zur Be- und Entlüftung.
Mit feststehenden, regenabweisenden
Wetterschutz-Lamellen.
Mit Schutzgitter und Einbaurahmen an der Rückseite.
Mit integrierten Kleintierschutzgitter.
Technische Daten
Luftrichtung : Be- und Entlüftung
Min. Strömungsgeschwindigkeit :
Max. Strömungsgeschwindigkeit : 4 m/s
Einbau : außen
Einbauort : Wand
Material : Aluminium
Farbe : Alu eloxiert
Lamellenanzahl : 8
Maschenweite Kleintierschutzgitter in cm2 : 7,3 x 0,8
Gewicht : 1,38 kg
Gewicht mit Verpackung : 1,55 kg
Geeignet für Nennweite : 250 mm
Freier Querschnitt : 414 cm2
Breite : 302 mm
Höhe : 280 mm
Tiefe : 52 mm
Breite mit Verpackung : 335 mm
Höhe mit Verpackung : 335 mm
Tiefe mit Verpackung : 60 mm
Verpackungseinheit : 1 Stück
Sortiment : C
GTIN (EAN) : 4012799511120
Hersteller: MAICO
MLA 25 Außengitter
Artikelnummer: 0151.0112
Menge: 1,000 Stck

**10.1512 MLA 30 Außengitter Außengitter, Aluminium, DN 300**
Außengitter zur Be- und Entlüftung.
Mit feststehenden, regenabweisenden
Wetterschutz-Lamellen.
Mit Schutzgitter und Einbaurahmen an der Rückseite.
Mit integrierten Kleintierschutzgitter.
Technische Daten
Luftrichtung : Be- und Entlüftung
Min. Strömungsgeschwindigkeit :
Max. Strömungsgeschwindigkeit : 4 m/s
Einbau : außen
Einbauort : Wand
Material : Aluminium
Farbe : Alu eloxiert
Lamellenanzahl : 10
Maschenweite Kleintierschutzgitter in cm2 : 7,3 x 0,8
Gewicht : 1,7 kg
Gewicht mit Verpackung : 1,9 kg
Geeignet für Nennweite : 300 mm
Freier Querschnitt : 580 cm2
Breite : 352 mm
Höhe : 330 mm
Tiefe : 52 mm
Breite mit Verpackung : 385 mm
Höhe mit Verpackung : 385 mm
Tiefe mit Verpackung : 60 mm
Verpackungseinheit : 1 Stück
Sortiment : C
GTIN (EAN) : 4012799511137
Hersteller: MAICO
MLA 30 Außengitter
Artikelnummer: 0151.0113
Menge: 1,000 Stck

**10.1513 MLA 35 Außengitter Außengitter, Aluminium, DN 350**
Außengitter zur Be- und Entlüftung.
Mit feststehenden, regenabweisenden
Wetterschutz-Lamellen.
Mit Schutzgitter und Einbaurahmen an der Rückseite.
Mit integrierten Kleintierschutzgitter.
Technische Daten
Luftrichtung : Be- und Entlüftung
Min. Strömungsgeschwindigkeit :
Max. Strömungsgeschwindigkeit : 4 m/s
Einbau : außen
Einbauort : Wand
Material : Aluminium
Farbe : Alu eloxiert
Lamellenanzahl : 11
Maschenweite Kleintierschutzgitter in cm2 : 7,3 x 0,8
Gewicht : 2,12 kg
Gewicht mit Verpackung : 2,37 kg
Geeignet für Nennweite : 350 mm
Freier Querschnitt : 775 cm2
Breite : 402 mm
Höhe : 380 mm
Tiefe : 52 mm
Breite mit Verpackung : 440 mm
Höhe mit Verpackung : 440 mm
Tiefe mit Verpackung : 65 mm
Verpackungseinheit : 1 Stück
Sortiment : C
GTIN (EAN) : 4012799511144
Hersteller: MAICO
MLA 35 Außengitter
Artikelnummer: 0151.0114
Menge: 1,000 Stck

**10.1514 MLA 40 Außengitter Außengitter, Aluminium, DN 400**
Außengitter zur Be- und Entlüftung.
Mit feststehenden, regenabweisenden
Wetterschutz-Lamellen.
Mit Schutzgitter und Einbaurahmen an der Rückseite.
Mit integrierten Kleintierschutzgitter.
Technische Daten
Luftrichtung : Be- und Entlüftung
Min. Strömungsgeschwindigkeit :
Max. Strömungsgeschwindigkeit : 4 m/s
Einbau : außen
Einbauort : Wand
Material : Aluminium
Farbe : Alu eloxiert
Lamellenanzahl : 12
Maschenweite Kleintierschutzgitter in cm2 : 7,3 x 0,8
Gewicht : 2,5 kg
Gewicht mit Verpackung : 2,81 kg
Geeignet für Nennweite : 400 mm
Freier Querschnitt : 997 cm2
Breite : 452 mm
Höhe : 430 mm
Tiefe : 52 mm
Breite mit Verpackung : 480 mm
Höhe mit Verpackung : 485 mm
Tiefe mit Verpackung : 65 mm
Verpackungseinheit : 1 Stück
Sortiment : C
GTIN (EAN) : 4012799511151
Hersteller: MAICO
MLA 40 Außengitter
Artikelnummer: 0151.0115
Menge: 1,000 Stck

**10.1515 MLA 50 Außengitter Außengitter, Aluminium, DN 500**
Außengitter zur Be- und Entlüftung.
Mit feststehenden, regenabweisenden
Wetterschutz-Lamellen.
Mit Schutzgitter und Einbaurahmen an der Rückseite.
Mit integrierten Kleintierschutzgitter.
Technische Daten
Luftrichtung : Be- und Entlüftung
Min. Strömungsgeschwindigkeit :
Max. Strömungsgeschwindigkeit : 4 m/s
Einbau : außen
Einbauort : Wand
Material : Aluminium
Farbe : Alu eloxiert
Lamellenanzahl : 15
Maschenweite Kleintierschutzgitter in cm2 : 7,3 x 0,8
Gewicht : 3,38 kg
Gewicht mit Verpackung : 3,83 kg
Geeignet für Nennweite : 500 mm
Freier Querschnitt : 1.526 cm2
Breite : 552 mm
Höhe : 530 mm
Tiefe : 52 mm
Breite mit Verpackung : 585 mm
Höhe mit Verpackung : 585 mm
Tiefe mit Verpackung : 65 mm
Verpackungseinheit : 1 Stück
Sortiment : C
GTIN (EAN) : 4012799511168
Hersteller: MAICO
MLA 50 Außengitter
Artikelnummer: 0151.0116
Menge: 1,000 Stck

**10.1516 MLZ 20 Außengitter Außengitter, Stahlblech verzinkt, DN 200**
Außengitter zur Be- und Entlüftung.
Mit feststehenden, regenabweisenden
Wetterschutz-Lamellen.
Mit Schutzgitter und Einbaurahmen an der Rückseite.
Mit integrierten Kleintierschutzgitter.
Technische Daten
Luftrichtung : Be- und Entlüftung
Min. Strömungsgeschwindigkeit :
Max. Strömungsgeschwindigkeit : 4 m/s
Einbau : außen
Einbauort : Wand
Material : Stahlblech, verzinkt
Lamellenanzahl : 4
Maschenweite Kleintierschutzgitter in cm2 : 15 x 1
Gewicht : 1,5 kg
Gewicht mit Verpackung : 1,62 kg
Geeignet für Nennweite : 200 mm
Freier Querschnitt : 275 cm2
Breite : 257 mm
Höhe : 230 mm
Tiefe : 52 mm
Breite mit Verpackung : 285 mm
Höhe mit Verpackung : 285 mm
Tiefe mit Verpackung : 60 mm
Verpackungseinheit : 1 Stück
Sortiment : C
GTIN (EAN) : 4012799511014
Hersteller: MAICO
MLZ 20 Außengitter
Artikelnummer: 0151.0101
Menge: 1,000 Stck

**10.1517 MLZ 25 Außengitter Außengitter, Stahlblech verzinkt, DN 250**
Außengitter zur Be- und Entlüftung.
Mit feststehenden, regenabweisenden
Wetterschutz-Lamellen.
Mit Schutzgitter und Einbaurahmen an der Rückseite.
Mit integrierten Kleintierschutzgitter.
Technische Daten
Luftrichtung : Be- und Entlüftung
Min. Strömungsgeschwindigkeit :
Max. Strömungsgeschwindigkeit : 4 m/s
Einbau : außen
Einbauort : Wand
Material : Stahlblech, verzinkt
Lamellenanzahl : 5
Maschenweite Kleintierschutzgitter in cm2 : 15 x 1
Gewicht : 1,95 kg
Gewicht mit Verpackung : 2,12 kg
Geeignet für Nennweite : 250 mm
Freier Querschnitt : 414 cm2
Breite : 307 mm
Höhe : 280 mm
Tiefe : 52 mm
Breite mit Verpackung : 335 mm
Höhe mit Verpackung : 335 mm
Tiefe mit Verpackung : 60 mm
Verpackungseinheit : 1 Stück
Sortiment : C
GTIN (EAN) : 4012799511021
Hersteller: MAICO
MLZ 25 Außengitter
Artikelnummer: 0151.0102
Menge: 1,000 Stck

**10.1518 MLZ 30 Außengitter Außengitter, Stahlblech verzinkt, DN 300**
Außengitter zur Be- und Entlüftung.
Mit feststehenden, regenabweisenden
Wetterschutz-Lamellen.
Mit Schutzgitter und Einbaurahmen an der Rückseite.
Mit integrierten Kleintierschutzgitter.
Technische Daten
Luftrichtung : Be- und Entlüftung
Min. Strömungsgeschwindigkeit :
Max. Strömungsgeschwindigkeit : 4 m/s
Einbau : außen
Einbauort : Wand
Material : Stahlblech, verzinkt
Lamellenanzahl : 6
Maschenweite Kleintierschutzgitter in cm2 : 15 x 1
Gewicht : 2,43 kg
Gewicht mit Verpackung : 2,64 kg
Geeignet für Nennweite : 300 mm
Freier Querschnitt : 580 cm2
Breite : 357 mm
Höhe : 330 mm
Tiefe : 52 mm
Breite mit Verpackung : 385 mm
Höhe mit Verpackung : 385 mm
Tiefe mit Verpackung : 60 mm
Verpackungseinheit : 1 Stück
Sortiment : C
GTIN (EAN) : 4012799511038
Hersteller: MAICO
MLZ 30 Außengitter
Artikelnummer: 0151.0103
Menge: 1,000 Stck

**10.1519 MLZ 35 Außengitter Außengitter, Stahlblech verzinkt, DN 350**
Außengitter zur Be- und Entlüftung.
Mit feststehenden, regenabweisenden
Wetterschutz-Lamellen.
Mit Schutzgitter und Einbaurahmen an der Rückseite.
Mit integrierten Kleintierschutzgitter.
Technische Daten
Luftrichtung : Be- und Entlüftung
Min. Strömungsgeschwindigkeit :
Max. Strömungsgeschwindigkeit : 4 m/s
Einbau : außen
Einbauort : Wand
Material : Stahlblech, verzinkt
Lamellenanzahl : 7
Maschenweite Kleintierschutzgitter in cm2 : 15 x 1
Gewicht : 2,45 kg
Gewicht mit Verpackung : 2,65 kg
Geeignet für Nennweite : 350 mm
Freier Querschnitt : 775 cm2
Breite : 407 mm
Höhe : 380 mm
Tiefe : 52 mm
Breite mit Verpackung : 405 mm
Höhe mit Verpackung : 390 mm
Tiefe mit Verpackung : 60 mm
Verpackungseinheit : 1 Stück
Sortiment : C
GTIN (EAN) : 4012799511045
Hersteller: MAICO
MLZ 35 Außengitter
Artikelnummer: 0151.0104
Menge: 1,000 Stck

**10.1520 MLZ 40 Außengitter Außengitter, Stahlblech verzinkt, DN 400**
Außengitter zur Be- und Entlüftung.
Mit feststehenden, regenabweisenden
Wetterschutz-Lamellen.
Mit Schutzgitter und Einbaurahmen an der Rückseite.
Mit integrierten Kleintierschutzgitter.
Technische Daten
Luftrichtung : Be- und Entlüftung
Min. Strömungsgeschwindigkeit :
Max. Strömungsgeschwindigkeit : 4 m/s
Einbau : außen
Einbauort : Wand
Material : Stahlblech, verzinkt
Lamellenanzahl : 8
Maschenweite Kleintierschutzgitter in cm2 : 15 x 1
Gewicht : 3,6 kg
Gewicht mit Verpackung : 3,9 kg
Geeignet für Nennweite : 400 mm
Freier Querschnitt : 997 cm2
Breite : 457 mm
Höhe : 430 mm
Tiefe : 52 mm
Breite mit Verpackung : 480 mm
Höhe mit Verpackung : 480 mm
Tiefe mit Verpackung : 60 mm
Verpackungseinheit : 1 Stück
Sortiment : C
GTIN (EAN) : 4012799511052
Hersteller: MAICO
MLZ 40 Außengitter
Artikelnummer: 0151.0105
Menge: 1,000 Stck

**10.1521 MLZ 50 Außengitter Außengitter, Stahlblech verzinkt, DN 500**
Außengitter zur Be- und Entlüftung.
Mit feststehenden, regenabweisenden
Wetterschutz-Lamellen.
Mit Schutzgitter und Einbaurahmen an der Rückseite.
Mit integrierten Kleintierschutzgitter.
Technische Daten
Luftrichtung : Be- und Entlüftung
Min. Strömungsgeschwindigkeit :
Max. Strömungsgeschwindigkeit : 4 m/s
Einbau : außen
Einbauort : Wand
Material : Stahlblech, verzinkt
Lamellenanzahl : 8
Maschenweite Kleintierschutzgitter in cm2 : 15 x 1
Gewicht : 4,85 kg
Gewicht mit Verpackung : 5,28 kg
Geeignet für Nennweite : 500 mm
Freier Querschnitt : 1.526 cm2
Breite : 557 mm
Höhe : 530 mm
Tiefe : 52 mm
Breite mit Verpackung : 585 mm
Höhe mit Verpackung : 585 mm
Tiefe mit Verpackung : 60 mm
Verpackungseinheit : 1 Stück
Sortiment : C
GTIN (EAN) : 4012799511069
Hersteller: MAICO
MLZ 50 Außengitter
Artikelnummer: 0151.0106
Menge: 1,000 Stck

**10.1522 LZP 22 Außengitter Außengitter, Stahlblech verzinkt, Kanalmaß 500 x 250 mm**
Außengitter zur Be- und Entlüftung.
Mit feststehenden, regenabweisenden
Wetterschutz-Lamellen.
Mit Rahmen zum Einbau in gemauerte Wände.
Schutzgitter gemäß DIN EN ISO 13857.
Technische Daten
Luftrichtung : Be- und Entlüftung
Einbau : außen
Einbauort : Wand / Kanal
Material : Stahlblech, verzinkt
Gewicht : 6,45 kg
Gewicht mit Verpackung : 6,83 kg
Kanalmaß : 500 mm x 250 mm
Breite : 529 mm
Höhe : 325 mm
Tiefe : 73 mm
Breite mit Verpackung : 590 mm
Höhe mit Verpackung : 335 mm
Tiefe mit Verpackung : 110 mm
Verpackungseinheit : 1 Stück
Sortiment : D
GTIN (EAN) : 4012799512554
Hersteller: MAICO
LZP 22 Außengitter
Artikelnummer: 0151.0255
Menge: 1,000 Stck

**10.1523 LZP 25 Außengitter Außengitter, Stahlblech verzinkt, Kanalmaß 500 x 300 mm**
Außengitter zur Be- und Entlüftung.
Mit feststehenden, regenabweisenden
Wetterschutz-Lamellen.
Mit Rahmen zum Einbau in gemauerte Wände.
Schutzgitter gemäß DIN EN ISO 13857.
Technische Daten
Luftrichtung : Be- und Entlüftung
Einbau : außen
Einbauort : Wand / Kanal
Material : Stahlblech, verzinkt
Gewicht : 7,15 kg
Gewicht mit Verpackung : 7,54 kg
Kanalmaß : 500 mm x 300 mm
Breite : 529 mm
Höhe : 375 mm
Tiefe : 73 mm
Breite mit Verpackung : 590 mm
Höhe mit Verpackung : 380 mm
Tiefe mit Verpackung : 110 mm
Verpackungseinheit : 1 Stück
Sortiment : D
GTIN (EAN) : 4012799512561
Hersteller: MAICO
LZP 25 Außengitter
Artikelnummer: 0151.0256
Menge: 1,000 Stck

**10.1524 LZP 28 Außengitter Außengitter, Stahlblech verzinkt, Kanalmaß 600 x 300 mm**
Außengitter zur Be- und Entlüftung.
Mit feststehenden, regenabweisenden
Wetterschutz-Lamellen.
Mit Rahmen zum Einbau in gemauerte Wände.
Schutzgitter gemäß DIN EN ISO 13857.
Technische Daten
Luftrichtung : Be- und Entlüftung
Einbau : außen
Einbauort : Wand / Kanal
Material : Stahlblech, verzinkt
Gewicht : 8,71 kg
Gewicht mit Verpackung : 9,19 kg
Kanalmaß : 600 mm x 300 mm
Breite : 629 mm
Höhe : 375 mm
Tiefe : 73 mm
Breite mit Verpackung : 690 mm
Höhe mit Verpackung : 395 mm
Tiefe mit Verpackung : 105 mm
Verpackungseinheit : 1 Stück
Sortiment : D
GTIN (EAN) : 4012799512578
Hersteller: MAICO
LZP 28 Außengitter
Artikelnummer: 0151.0257
Menge: 1,000 Stck

**10.1525 LZP 31 Außengitter Außengitter, Stahlblech verzinkt, Kanalmaß 600 x 350 mm**
Außengitter zur Be- und Entlüftung.
Mit feststehenden, regenabweisenden
Wetterschutz-Lamellen.
Mit Rahmen zum Einbau in gemauerte Wände.
Schutzgitter gemäß DIN EN ISO 13857.
Technische Daten
Luftrichtung : Be- und Entlüftung
Einbau : außen
Einbauort : Wand / Kanal
Material : Stahlblech, verzinkt
Gewicht : 8,48 kg
Gewicht mit Verpackung : 8,99 kg
Kanalmaß : 600 mm x 350 mm
Breite : 629 mm
Höhe : 425 mm
Tiefe : 73 mm
Breite mit Verpackung : 690 mm
Höhe mit Verpackung : 440 mm
Tiefe mit Verpackung : 90 mm
Verpackungseinheit : 1 Stück
Sortiment : D
GTIN (EAN) : 4012799512585
Hersteller: MAICO
LZP 31 Außengitter
Artikelnummer: 0151.0258
Menge: 1,000 Stck

**10.1526 LZP 35 Außengitter Außengitter, Stahlblech verzinkt, Kanalmaß 700 x 400 mm**
Außengitter zur Be- und Entlüftung.
Mit feststehenden, regenabweisenden
Wetterschutz-Lamellen.
Mit Rahmen zum Einbau in gemauerte Wände.
Schutzgitter gemäß DIN EN ISO 13857.
Technische Daten
Luftrichtung : Be- und Entlüftung
Einbau : außen
Einbauort : Wand / Kanal
Material : Stahlblech, verzinkt
Gewicht : 10,7 kg
Gewicht mit Verpackung : 11,32 kg
Kanalmaß : 700 mm x 400 mm
Breite : 729 mm
Höhe : 475 mm
Tiefe : 73 mm
Breite mit Verpackung : 800 mm
Höhe mit Verpackung : 480 mm
Tiefe mit Verpackung : 110 mm
Verpackungseinheit : 1 Stück
Sortiment : D
GTIN (EAN) : 4012799512592
Hersteller: MAICO
LZP 35 Außengitter
Artikelnummer: 0151.0259
Menge: 1,000 Stck

**10.1527 LZP 50 Außengitter Außengitter, Stahlblech verzinkt, Kanalmaß 800 x 500 mm**
Außengitter zur Be- und Entlüftung.
Mit feststehenden, regenabweisenden
Wetterschutz-Lamellen.
Mit Rahmen zum Einbau in gemauerte Wände.
Schutzgitter gemäß DIN EN ISO 13857.
Technische Daten
Luftrichtung : Be- und Entlüftung
Einbau : außen
Einbauort : Wand / Kanal
Material : Stahlblech, verzinkt
Gewicht : 13,8 kg
Gewicht mit Verpackung : 14,6 kg
Kanalmaß : 800 mm x 500 mm
Breite : 829 mm
Höhe : 575 mm
Tiefe : 73 mm
Breite mit Verpackung : 890 mm
Höhe mit Verpackung : 620 mm
Tiefe mit Verpackung : 110 mm
Verpackungseinheit : 1 Stück
Sortiment : D
GTIN (EAN) : 4012799513148
Hersteller: MAICO
LZP 50 Außengitter
Artikelnummer: 0151.0314
Menge: 1,000 Stck

**10.1528 LZP 56 Außengitter Außengitter, Stahlblech verzinkt, Kanalmaß 1000 x 500 mm**
Außengitter zur Be- und Entlüftung.
Mit feststehenden, regenabweisenden
Wetterschutz-Lamellen.
Mit Rahmen zum Einbau in gemauerte Wände.
Schutzgitter gemäß DIN EN ISO 13857.
Technische Daten
Luftrichtung : Be- und Entlüftung
Einbau : außen
Einbauort : Wand / Kanal
Material : Stahlblech, verzinkt
Gewicht : 16,3 kg
Gewicht mit Verpackung : 17,1 kg
Kanalmaß : 1.000 mm x 500 mm
Breite : 1.029 mm
Höhe : 575 mm
Tiefe : 73 mm
Breite mit Verpackung : 1.090 mm
Höhe mit Verpackung : 580 mm
Tiefe mit Verpackung : 110 mm
Verpackungseinheit : 1 Stück
Sortiment : D
GTIN (EAN) : 4012799513155
Hersteller: MAICO
LZP 56 Außengitter
Artikelnummer: 0151.0315
Menge: 1,000 Stck

**10.1529 KW-AL 12 Außenluft-Wandstutzen Außenluft-Wandstutzen, DN 125, Farbe Edelstahl gebürstet**
Merkmale :
Die formschönen Außenluft-Wandstutzen aus Edelstahl
werden an der Außenwand eines Gebäudes befestigt und
sind für die Außenluft-Ansaugung bestimmt.
Die Außenluft wird unten angesaugt.
Im Lieferumfang ist eine Außenlufthaube mit
Vogelschutzgitter enthalten.
Technische Daten
Luftrichtung : Belüftung
Einbauort : Außenwand
Material : Edelstahl (V2A)
Farbe : Edelstahl, gebürstet
Gewicht : 0,63 kg
Gewicht mit Verpackung : 0,75 kg
Nennweite : 125 mm
Breite : 172 mm
Höhe : 203 mm
Tiefe : 88 mm
Breite mit Verpackung : 185 mm
Höhe mit Verpackung : 215 mm
Tiefe mit Verpackung : 110 mm
Verpackungseinheit : 1 Stück
Sortiment : K
GTIN (EAN) : 4012799520733
Hersteller: MAICO
KW-AL 12E Außenluft-Wandstutzen
Artikelnummer: 0152.0073
Menge: 1,000 Stck

**10.1530 KW-AL 12 Außenluft-Wandstutzen Außenluft-Wandstutzen, DN 125, Edelstahl gebürstet**
Merkmale :
Die formschönen Außenluft-Wandstutzen aus Edelstahl
werden an der Außenwand eines Gebäudes befestigt und
sind für die Außenluft-Ansaugung bestimmt.
Die Außenluft wird unten angesaugt.
Im Lieferumfang ist eine Außenlufthaube mit
Vogelschutzgitter enthalten.
Technische Daten
Luftrichtung : Belüftung
Einbauort : Außenwand
Material : Edelstahl (V2A)
Farbe : Edelstahl, gebürstet
Gewicht : 0,63 kg
Gewicht mit Verpackung : 0,75 kg
Nennweite : 125 mm
Breite : 172 mm
Höhe : 203 mm
Tiefe : 88 mm
Breite mit Verpackung : 185 mm
Höhe mit Verpackung : 215 mm
Tiefe mit Verpackung : 110 mm
Verpackungseinheit : 1 Stück
Sortiment : K
GTIN (EAN) : 4012799521006
Hersteller: MAICO
KW-AL 12/2E Außenluft-Wandstutzen
Artikelnummer: 0152.0100
Menge: 1,000 Stck

**10.1531 KW-AL 12 Außenluft-Wandstutzen Außenluft-Wandstutzen, DN 125, Farbe reinweiß, ähnlich RAL 9010**
Merkmale :
Die formschönen Außenluft-Wandstutzen aus Edelstahl
werden an der Außenwand eines Gebäudes befestigt und
sind für die Außenluft-Ansaugung bestimmt.
Die Außenluft wird unten angesaugt.
Im Lieferumfang ist eine Außenlufthaube mit
Vogelschutzgitter enthalten.
Technische Daten
Luftrichtung : Belüftung
Einbauort : Außenwand
Material : Edelstahl (V2A)
Farbe : reinweiß, ähnlich RAL 9010
Gewicht : 0,65 kg
Gewicht mit Verpackung : 0,77 kg
Nennweite : 125 mm
Breite : 172 mm
Höhe : 203 mm
Tiefe : 88 mm
Breite mit Verpackung : 185 mm
Höhe mit Verpackung : 215 mm
Tiefe mit Verpackung : 113 mm
Verpackungseinheit : 1 Stück
Sortiment : K
GTIN (EAN) : 4012799520740
Hersteller: MAICO
KW-AL 12W Außenluft-Wandstutzen
Artikelnummer: 0152.0074
Menge: 1,000 Stck

**10.1532 KW-AL 16 Außenluft-Wandstutzen Außenluft-Wandstutzen, DN 160, Farbe Edelstahl gebürstet**
Merkmale :
Die formschönen Außenluft-Wandstutzen aus Edelstahl
werden an der Außenwand eines Gebäudes befestigt und
sind für die Außenluft-Ansaugung bestimmt.
Die Außenluft wird unten angesaugt.
Im Lieferumfang ist eine Außenlufthaube mit
Vogelschutzgitter enthalten.
Technische Daten
Luftrichtung : Belüftung
Einbauort : Außenwand
Material : Edelstahl (V2A)
Farbe : Edelstahl, gebürstet
Gewicht : 0,9 kg
Gewicht mit Verpackung : 1,03 kg
Nennweite : 160 mm
Breite : 228 mm
Höhe : 232 mm
Tiefe : 100 mm
Breite mit Verpackung : 250 mm
Höhe mit Verpackung : 250 mm
Tiefe mit Verpackung : 110 mm
Verpackungseinheit : 1 Stück
Sortiment : K
GTIN (EAN) : 4012799520771
Hersteller: MAICO
KW-AL 16E Außenluft-Wandstutzen
Artikelnummer: 0152.0077
Menge: 1,000 Stck

**10.1533 KW-AL 16 Außenluft-Wandstutzen Außenluft-Wandstutzen, DN 160, Edelstahl gebürstet**
Merkmale :
Die formschönen Außenluft-Wandstutzen aus Edelstahl
werden an der Außenwand eines Gebäudes befestigt und
sind für die Außenluft-Ansaugung bestimmt.
Die Außenluft wird unten angesaugt.
Im Lieferumfang ist eine Außenlufthaube mit
Vogelschutzgitter enthalten.
Technische Daten
Luftrichtung : Belüftung
Einbauort : Außenwand
Material : Edelstahl (V2A)
Farbe : Edelstahl, gebürstet
Gewicht : 1 kg
Gewicht mit Verpackung : 1,2 kg
Nennweite : 160 mm
Breite : 228 mm
Höhe : 232 mm
Tiefe : 100 mm
Breite mit Verpackung : 250 mm
Höhe mit Verpackung : 250 mm
Tiefe mit Verpackung : 110 mm
Verpackungseinheit : 1 Stück
Sortiment : K
GTIN (EAN) : 4012799521044
Hersteller: MAICO
KW-AL 16/2E Außenluft-Wandstutzen
Artikelnummer: 0152.0104
Menge: 1,000 Stck

**10.1534 KW-AL 16 Außenluft-Wandstutzen Außenluft-Wandstutzen, DN 160, Farbe reinweiß, ähnlich RAL 9010**
Merkmale :
Die formschönen Außenluft-Wandstutzen aus Edelstahl
werden an der Außenwand eines Gebäudes befestigt und
sind für die Außenluft-Ansaugung bestimmt.
Die Außenluft wird unten angesaugt.
Im Lieferumfang ist eine Außenlufthaube mit
Vogelschutzgitter enthalten.
Technische Daten
Luftrichtung : Belüftung
Einbauort : Außenwand
Material : Edelstahl (V2A)
Farbe : reinweiß, ähnlich RAL 9010
Gewicht : 0,91 kg
Gewicht mit Verpackung : 1,04 kg
Nennweite : 160 mm
Breite : 228 mm
Höhe : 232 mm
Tiefe : 100 mm
Breite mit Verpackung : 250 mm
Höhe mit Verpackung : 250 mm
Tiefe mit Verpackung : 110 mm
Verpackungseinheit : 1 Stück
Sortiment : K
GTIN (EAN) : 4012799520788
Hersteller: MAICO
KW-AL 16W Außenluft-Wandstutzen
Artikelnummer: 0152.0078
Menge: 1,000 Stck

**10.1535 KW-AL 20 Außenluft-Wandstutzen Außenluft-Wandstutzen, DN 200, Farbe Edelstahl gebürstet**
Merkmale :
Die formschönen Außenluft-Wandstutzen aus Edelstahl
werden an der Außenwand eines Gebäudes befestigt und
sind für die Außenluft-Ansaugung bestimmt.
Die Außenluft wird unten angesaugt.
Im Lieferumfang ist eine Außenlufthaube mit
Vogelschutzgitter enthalten.
Technische Daten
Luftrichtung : Belüftung
Einbauort : Außenwand
Material : Edelstahl (V2A)
Farbe : Edelstahl, gebürstet
Gewicht : 1,4 kg
Gewicht mit Verpackung : 1,62 kg
Nennweite : 200 mm
Breite : 280 mm
Höhe : 292 mm
Tiefe : 126 mm
Breite mit Verpackung : 320 mm
Höhe mit Verpackung : 300 mm
Tiefe mit Verpackung : 150 mm
Verpackungseinheit : 1 Stück
Sortiment : K
GTIN (EAN) : 4012799520818
Hersteller: MAICO
KW-AL 20E Außenluft-Wandstutzen
Artikelnummer: 0152.0081
Menge: 1,000 Stck

**10.1536 KW-AL 20 Außenluft-Wandstutzen Außenluft-Wandstutzen, DN 200, Edelstahl gebürstet**
Merkmale :
Die formschönen Außenluft-Wandstutzen aus Edelstahl
werden an der Außenwand eines Gebäudes befestigt und
sind für die Außenluft-Ansaugung bestimmt.
Die Außenluft wird unten angesaugt.
Im Lieferumfang ist eine Außenlufthaube mit
Vogelschutzgitter enthalten.
Technische Daten
Luftrichtung : Belüftung
Einbauort : Außenwand
Material : Edelstahl (V2A)
Farbe : Edelstahl, gebürstet
Gewicht : 1,4 kg
Gewicht mit Verpackung : 1,65 kg
Nennweite : 200 mm
Breite : 280 mm
Höhe : 292 mm
Tiefe : 126 mm
Breite mit Verpackung : 320 mm
Höhe mit Verpackung : 300 mm
Tiefe mit Verpackung : 150 mm
Verpackungseinheit : 1 Stück
Sortiment : K
GTIN (EAN) : 4012799521082
Hersteller: MAICO
KW-AL 20/2E Außenluft-Wandstutzen
Artikelnummer: 0152.0108
Menge: 1,000 Stck

**10.1537 KW-AL 20 Außenluft-Wandstutzen Außenluft-Wandstutzen, DN 200, Farbe reinweiß, ähnlich RAL 9010**
Merkmale :
Die formschönen Außenluft-Wandstutzen aus Edelstahl
werden an der Außenwand eines Gebäudes befestigt und
sind für die Außenluft-Ansaugung bestimmt.
Die Außenluft wird unten angesaugt.
Im Lieferumfang ist eine Außenlufthaube mit
Vogelschutzgitter enthalten.
Technische Daten
Luftrichtung : Belüftung
Einbauort : Außenwand
Material : Edelstahl (V2A)
Farbe : reinweiß, ähnlich RAL 9010
Gewicht : 1,39 kg
Gewicht mit Verpackung : 1,61 kg
Nennweite : 200 mm
Breite : 280 mm
Höhe : 292 mm
Tiefe : 126 mm
Breite mit Verpackung : 315 mm
Höhe mit Verpackung : 295 mm
Tiefe mit Verpackung : 153 mm
Verpackungseinheit : 1 Stück
Sortiment : K
GTIN (EAN) : 4012799520825
Hersteller: MAICO
KW-AL 20W Außenluft-Wandstutzen
Artikelnummer: 0152.0082
Menge: 1,000 Stck

**10.1538 KW-AL 25 Außenluft-Wandstutzen Außenluft-Wandstutzen, DN 250, Edelstahl gebürstet**
Merkmale :
Die formschönen Außenluft-Wandstutzen aus Edelstahl
werden an der Außenwand eines Gebäudes befestigt und
sind für die Außenluft-Ansaugung bestimmt.
Die Außenluft wird unten angesaugt.
Im Lieferumfang ist eine Außenlufthaube mit
Vogelschutzgitter enthalten.
Technische Daten
Luftrichtung : Außenluft
Einbauort : Außenwand
Material : Edelstahl (V2A)
Farbe : Edelstahl, gebürstet
Gewicht : 3 kg
Gewicht mit Verpackung : 3,7 kg
Nennweite : 250 mm
Breite : 340 mm
Höhe : 380 mm
Tiefe : 175 mm
Breite mit Verpackung : 390 mm
Höhe mit Verpackung : 430 mm
Tiefe mit Verpackung : 225 mm
Verpackungseinheit : 1 Stück
Sortiment : K
GTIN (EAN) : 4012799521129
Hersteller: MAICO
KW-AL 25/2E Außenluft-Wandstutzen
Artikelnummer: 0152.0112
Menge: 1,000 Stck

**10.1539 KW-AL 31 Außenluft-Wandstutzen Außenluft-Wandstutzen, DN 315, Farbe Edelstahl gebürstet**
Merkmale :
Die formschönen Außenluft-Wandstutzen aus Edelstahl
werden an der Außenwand eines Gebäudes befestigt und
sind für die Außenluft-Ansaugung bestimmt.
Die Außenluft wird unten angesaugt.
Im Lieferumfang ist eine Außenlufthaube mit
Vogelschutzgitter enthalten.
Technische Daten
Luftrichtung : Außenluft
Einbauort : Außenwand
Material : Edelstahl (V2A)
Farbe : Edelstahl, gebürstet
Gewicht : 3,6 kg
Gewicht mit Verpackung : 4,4 kg
Nennweite : 315 mm
Breite : 440 mm
Höhe : 490 mm
Tiefe : 210 mm
Breite mit Verpackung : 490 mm
Höhe mit Verpackung : 540 mm
Tiefe mit Verpackung : 250 mm
Verpackungseinheit : 1 Stück
Sortiment : K
GTIN (EAN) : 4012799521136
Hersteller: MAICO
KW-AL 31/2E Außenluft-Wandstutzen
Artikelnummer: 0152.0113
Menge: 1,000 Stck

**10.1540 KW-FL 12 Fortluft-Wandstutzen Fortluft-Wandstutzen, DN 125, Farbe Edelstahl gebürstet**
Merkmale :
Die formschönen Fortluft-Wandstutzen aus Edelstahl
werden an der Außenwand eines Gebäudes befestigt und
sind für den Fortluftausblas bestimmt.
Die Fortluft wird nach vorne ausgeblasen.
Im Lieferumfang ist eine Fortlufthaube mit
Kondensat-Abtropfkante und Vogelschutzgitter enthalten.
Technische Daten
Luftrichtung : Entlüftung
Einbauort : Außenwand
Material : Edelstahl (V2A)
Farbe : Edelstahl, gebürstet
Gewicht : 1,13 kg
Gewicht mit Verpackung : 1,28 kg
Nennweite : 125 mm
Breite : 172 mm
Höhe : 203 mm
Tiefe : 88 mm
Breite mit Verpackung : 180 mm
Höhe mit Verpackung : 215 mm
Tiefe mit Verpackung : 190 mm
Verpackungseinheit : 1 Stück
Sortiment : K
GTIN (EAN) : 4012799520757
Hersteller: MAICO
KW-FL 12E Fortluft-Wandstutzen
Artikelnummer: 0152.0075
Menge: 1,000 Stck

**10.1541 KW-FL 12 Fortluft-Wandstutzen Fortluft-Wandstutzen, DN 125, Edelstahl gebürstet**
Merkmale :
Die formschönen Fortluft-Wandstutzen aus Edelstahl
werden an der Außenwand eines Gebäudes befestigt und
sind für den Fortluftausblas bestimmt.
Die Fortluft wird nach vorne ausgeblasen.
Im Lieferumfang ist eine Fortlufthaube mit
Kondensat-Abtropfkante und Vogelschutzgitter enthalten.
Technische Daten
Luftrichtung : Entlüftung
Einbauort : Außenwand
Material : Edelstahl (V2A)
Farbe : Edelstahl, gebürstet
Gewicht : 1,1 kg
Gewicht mit Verpackung : 1,25 kg
Nennweite : 125 mm
Breite : 172 mm
Höhe : 203 mm
Tiefe : 88 mm
Breite mit Verpackung : 180 mm
Höhe mit Verpackung : 215 mm
Tiefe mit Verpackung : 190 mm
Verpackungseinheit : 1 Stück
Sortiment : K
GTIN (EAN) : 4012799521020
Hersteller: MAICO
KW-FL 12/2E Fortluft-Wandstutzen
Artikelnummer: 0152.0102
Menge: 1,000 Stck

**10.1542 KW-FL 12 Fortluft-Wandstutzen Fortluft-Wandstutzen, DN 125, Farbe reinweiß, ähnlich RAL 9010**
Merkmale :
Die formschönen Fortluft-Wandstutzen aus Edelstahl
werden an der Außenwand eines Gebäudes befestigt und
sind für den Fortluftausblas bestimmt.
Die Fortluft wird nach vorne ausgeblasen.
Im Lieferumfang ist eine Fortlufthaube mit
Kondensat-Abtropfkante und Vogelschutzgitter enthalten.
Technische Daten
Luftrichtung : Entlüftung
Einbauort : Außenwand
Material : Edelstahl (V2A)
Farbe : reinweiß, ähnlich RAL 9010
Gewicht : 1,16 kg
Gewicht mit Verpackung : 1,31 kg
Nennweite : 125 mm
Breite : 172 mm
Höhe : 203 mm
Tiefe : 88 mm
Breite mit Verpackung : 195 mm
Höhe mit Verpackung : 215 mm
Tiefe mit Verpackung : 185 mm
Verpackungseinheit : 1 Stück
Sortiment : K
GTIN (EAN) : 4012799520764
Hersteller: MAICO
KW-FL 12W Fortluft-Wandstutzen
Artikelnummer: 0152.0076
Menge: 1,000 Stck

**10.1543 KW-FL 16 Fortluft-Wandstutzen Fortluft-Wandstutzen, DN 160, Farbe Edelstahl gebürstet**
Merkmale :
Die formschönen Fortluft-Wandstutzen aus Edelstahl
werden an der Außenwand eines Gebäudes befestigt und
sind für den Fortluftausblas bestimmt.
Die Fortluft wird nach vorne ausgeblasen.
Im Lieferumfang ist eine Fortlufthaube mit
Kondensat-Abtropfkante und Vogelschutzgitter enthalten.
Technische Daten
Luftrichtung : Entlüftung
Einbauort : Außenwand
Material : Edelstahl (V2A)
Farbe : Edelstahl, gebürstet
Gewicht : 1,57 kg
Gewicht mit Verpackung : 1,78 kg
Nennweite : 160 mm
Breite : 220 mm
Höhe : 232 mm
Tiefe : 100 mm
Breite mit Verpackung : 235 mm
Höhe mit Verpackung : 250 mm
Tiefe mit Verpackung : 210 mm
Verpackungseinheit : 1 Stück
Sortiment : K
GTIN (EAN) : 4012799520795
Hersteller: MAICO
KW-FL 16E Fortluft-Wandstutzen
Artikelnummer: 0152.0079
Menge: 1,000 Stck

**10.1544 KW-FL 16 Fortluft-Wandstutzen Fortluft-Wandstutzen, DN 160, Edelstahl gebürstet**
Merkmale :
Die formschönen Fortluft-Wandstutzen aus Edelstahl
werden an der Außenwand eines Gebäudes befestigt und
sind für den Fortluftausblas bestimmt.
Die Fortluft wird nach vorne ausgeblasen.
Im Lieferumfang ist eine Fortlufthaube mit
Kondensat-Abtropfkante und Vogelschutzgitter enthalten.
Technische Daten
Luftrichtung : Entlüftung
Einbauort : Außenwand
Material : Edelstahl (V2A)
Farbe : Edelstahl, gebürstet
Gewicht : 1,5 kg
Gewicht mit Verpackung : 1,75 kg
Nennweite : 160 mm
Breite : 220 mm
Höhe : 232 mm
Tiefe : 100 mm
Breite mit Verpackung : 250 mm
Höhe mit Verpackung : 250 mm
Tiefe mit Verpackung : 210 mm
Verpackungseinheit : 1 Stück
Sortiment : K
GTIN (EAN) : 4012799521068
Hersteller: MAICO
KW-FL 16/2E Fortluft-Wandstutzen
Artikelnummer: 0152.0106
Menge: 1,000 Stck

**10.1545 KW-FL 16 Fortluft-Wandstutzen Fortluft-Wandstutzen, DN 160, Farbe reinweiß, ähnlich RAL 9010**
Merkmale :
Die formschönen Fortluft-Wandstutzen aus Edelstahl
werden an der Außenwand eines Gebäudes befestigt und
sind für den Fortluftausblas bestimmt.
Die Fortluft wird nach vorne ausgeblasen.
Im Lieferumfang ist eine Fortlufthaube mit
Kondensat-Abtropfkante und Vogelschutzgitter enthalten.
Technische Daten
Luftrichtung : Entlüftung
Einbauort : Außenwand
Material : Edelstahl (V2A)
Farbe : reinweiß, ähnlich RAL 9010
Gewicht : 1,62 kg
Gewicht mit Verpackung : 1,84 kg
Nennweite : 160 mm
Breite : 220 mm
Höhe : 232 mm
Tiefe : 100 mm
Breite mit Verpackung : 250 mm
Höhe mit Verpackung : 240 mm
Tiefe mit Verpackung : 210 mm
Verpackungseinheit : 1 Stück
Sortiment : K
GTIN (EAN) : 4012799520801
Hersteller: MAICO
KW-FL 16W Fortluft-Wandstutzen
Artikelnummer: 0152.0080
Menge: 1,000 Stck

**10.1546 KW-FL 20 Fortluft-Wandstutzen Fortluft-Wandstutzen, DN 200, Farbe Edelstahl gebürstet**
Merkmale :
Die formschönen Fortluft-Wandstutzen aus Edelstahl
werden an der Außenwand eines Gebäudes befestigt und
sind für den Fortluftausblas bestimmt.
Die Fortluft wird nach vorne ausgeblasen.
Im Lieferumfang ist eine Fortlufthaube mit
Kondensat-Abtropfkante und Vogelschutzgitter enthalten.
Technische Daten
Luftrichtung : Entlüftung
Einbauort : Außenwand
Material : Edelstahl (V2A)
Farbe : Edelstahl, gebürstet
Gewicht : 2,28 kg
Gewicht mit Verpackung : 2,58 kg
Nennweite : 200 mm
Breite : 280 mm
Höhe : 292 mm
Tiefe : 126 mm
Breite mit Verpackung : 295 mm
Höhe mit Verpackung : 315 mm
Tiefe mit Verpackung : 245 mm
Verpackungseinheit : 1 Stück
Sortiment : K
GTIN (EAN) : 4012799520832
Hersteller: MAICO
KW-FL 20E Fortluft-Wandstutzen
Artikelnummer: 0152.0083
Menge: 1,000 Stck

**10.1547 KW-FL 20 Fortluft-Wandstutzen Fortluft-Wandstutzen, DN 200, Edelstahl gebürstet**
Merkmale :
Die formschönen Fortluft-Wandstutzen aus Edelstahl
werden an der Außenwand eines Gebäudes befestigt und
sind für den Fortluftausblas bestimmt.
Die Fortluft wird nach vorne ausgeblasen.
Im Lieferumfang ist eine Fortlufthaube mit
Kondensat-Abtropfkante und Vogelschutzgitter enthalten.
Technische Daten
Luftrichtung : Entlüftung
Einbauort : Außenwand
Material : Edelstahl (V2A)
Farbe : Edelstahl, gebürstet
Gewicht : 1,7 kg
Gewicht mit Verpackung : 2 kg
Nennweite : 200 mm
Breite : 280 mm
Höhe : 292 mm
Tiefe : 126 mm
Breite mit Verpackung : 320 mm
Höhe mit Verpackung : 315 mm
Tiefe mit Verpackung : 245 mm
Verpackungseinheit : 1 Stück
Sortiment : K
GTIN (EAN) : 4012799521105
Hersteller: MAICO
KW-FL 20/2E Fortluft-Wandstutzen
Artikelnummer: 0152.0110
Menge: 1,000 Stck

**10.1548 KW-FL 20 Fortluft-Wandstutzen Fortluft-Wandstutzen, DN 200, Farbe reinweiß, ähnlich RAL 9010**
Merkmale :
Die formschönen Fortluft-Wandstutzen aus Edelstahl
werden an der Außenwand eines Gebäudes befestigt und
sind für den Fortluftausblas bestimmt.
Die Fortluft wird nach vorne ausgeblasen.
Im Lieferumfang ist eine Fortlufthaube mit
Kondensat-Abtropfkante und Vogelschutzgitter enthalten.
Technische Daten
Luftrichtung : Entlüftung
Einbauort : Außenwand
Material : Edelstahl (V2A)
Farbe : reinweiß, ähnlich RAL 9010
Gewicht : 2,36 kg
Gewicht mit Verpackung : 2,64 kg
Nennweite : 200 mm
Breite : 280 mm
Höhe : 292 mm
Tiefe : 126 mm
Breite mit Verpackung : 315 mm
Höhe mit Verpackung : 300 mm
Tiefe mit Verpackung : 245 mm
Verpackungseinheit : 1 Stück
Sortiment : K
GTIN (EAN) : 4012799520849
Hersteller: MAICO
KW-FL 20W Fortluft-Wandstutzen
Artikelnummer: 0152.0084
Menge: 1,000 Stck

**10.1549 KW-FL 25 Fortluft-Wandstutzen Fortluft-Wandstutzen, DN 250, Farbe Edelstahl gebürstet**
Merkmale :
Die formschönen Fortluft-Wandstutzen aus Edelstahl
werden an der Außenwand eines Gebäudes befestigt und
sind für den Fortluftausblas bestimmt.
Die Fortluft wird nach vorne ausgeblasen.
Im Lieferumfang ist eine Fortlufthaube mit
Kondensat-Abtropfkante und Vogelschutzgitter enthalten.
Technische Daten
Luftrichtung : Fortluft
Einbauort : Außenwand
Material : Edelstahl (V2A)
Farbe : Edelstahl, gebürstet
Gewicht : 5,1 kg
Gewicht mit Verpackung : 5,8 kg
Nennweite : 250 mm
Breite : 340 mm
Höhe : 380 mm
Tiefe : 175 mm
Breite mit Verpackung : 390 mm
Höhe mit Verpackung : 430 mm
Tiefe mit Verpackung : 250 mm
Verpackungseinheit : 1 Stück
Sortiment : K
GTIN (EAN) : 4012799443735
Hersteller: MAICO
KW-FL 25E Fortluft-Wandstutzen
Artikelnummer: 0044.0373
Menge: 1,000 Stck

**10.1550 KW-FL-31 Fortluft-Wandstutzen Fortluft-Wandstutzen, DN 315, Farbe Edelstahl gebürstet**
Merkmale :
Die formschönen Fortluft-Wandstutzen aus Edelstahl
werden an der Außenwand eines Gebäudes befestigt und
sind für den Fortluftausblas bestimmt.
Die Fortluft wird nach vorne ausgeblasen.
Im Lieferumfang ist eine Fortlufthaube mit
Kondensat-Abtropfkante und Vogelschutzgitter enthalten.
Technische Daten
Luftrichtung : Fortluft
Einbauort : Außenwand
Material : Edelstahl (V2A)
Farbe : Edelstahl, gebürstet
Gewicht : 5,7 kg
Gewicht mit Verpackung : 6,704 kg
Nennweite : 315 mm
Breite : 440 mm
Höhe : 490 mm
Tiefe : 210 mm
Breite mit Verpackung : 525 mm
Höhe mit Verpackung : 320 mm
Tiefe mit Verpackung : 460 mm
Verpackungseinheit : 1 Stück
Sortiment : K
GTIN (EAN) : 4012799443759
Hersteller: MAICO
KW-FL-31E Fortluft-Wandstutzen
Artikelnummer: 0044.0375
Menge: 1,000 Stck

**10.1551 KWH 12 L Kombi-Wandstutzen Kombi-Wandstutzen, DN 125, Außenluft links**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Linksausführung
Luftrichtung : Be- und Entlüftung
Einbauort : Außenwand
Material : Edelstahl (V2A)
Gewicht : 1,5 kg
Gewicht mit Verpackung : 1,77 kg
Nennweite : 125 mm
Breite : 355 mm
Höhe : 204 mm
Tiefe : 88 mm
Breite mit Verpackung : 395 mm
Höhe mit Verpackung : 265 mm
Tiefe mit Verpackung : 200 mm
Verpackungseinheit : 1 Stück
Sortiment : K
GTIN (EAN) : 4012799520597
Hersteller: MAICO
KWH 12 L Kombi-Wandstutzen
Artikelnummer: 0152.0059
Menge: 1,000 Stck

**10.1552 KWH 12 R Kombi-Wandstutzen Kombi-Wandstutzen, DN 125, Außenluft rechts**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Rechtsausführung
Luftrichtung : Be- und Entlüftung
Einbauort : Außenwand
Material : Edelstahl (V2A)
Gewicht : 1,51 kg
Gewicht mit Verpackung : 1,73 kg
Nennweite : 125 mm
Breite : 355 mm
Höhe : 204 mm
Tiefe : 88 mm
Breite mit Verpackung : 370 mm
Höhe mit Verpackung : 225 mm
Tiefe mit Verpackung : 185 mm
Verpackungseinheit : 1 Stück
Sortiment : K
GTIN (EAN) : 4012799520580
Hersteller: MAICO
KWH 12 R Kombi-Wandstutzen
Artikelnummer: 0152.0058
Menge: 1,000 Stck

**10.1553 KWH 12/2 Kombi-Wandstutzen Kombi-Wandstutzen, DN 125, Außenluft rechts, Edelstahl**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Rechtsausführung
Luftrichtung : Be- und Entlüftung
Einbauort : Außenwand
Material : Edelstahl (V2A)
Gewicht : 1,51 kg
Gewicht mit Verpackung : 1,77 kg
Nennweite : 125 mm
Breite : 355 mm
Höhe : 204 mm
Tiefe : 88 mm
Breite mit Verpackung : 395 mm
Höhe mit Verpackung : 265 mm
Tiefe mit Verpackung : 200 mm
Verpackungseinheit : 1 Stück
Sortiment : K
GTIN (EAN) : 4012799521204
Hersteller: MAICO
KWH 12/2 R Kombi-Wandstutzen
Artikelnummer: 0152.0120
Menge: 1,000 Stck

**10.1554 KWH 16 L Kombi-Wandstutzen Kombi-Wandstutzen, DN 160, Außenluft links, passend zu MaicoTherm DN 1**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Linksausführung
Luftrichtung : Be- und Entlüftung
Einbauort : Außenwand
Material : Edelstahl (V2A)
Gewicht : 2 kg
Gewicht mit Verpackung : 2,31 kg
Nennweite : 160 mm
Breite : 415 mm
Höhe : 232 mm
Tiefe : 100 mm
Breite mit Verpackung : 433 mm
Höhe mit Verpackung : 250 mm
Tiefe mit Verpackung : 213 mm
Verpackungseinheit : 1 Stück
Sortiment : K
GTIN (EAN) : 4012799520610
Hersteller: MAICO
KWH 16 L Kombi-Wandstutzen
Artikelnummer: 0152.0061
Menge: 1,000 Stck

**10.1555 KWH 16/2 Kombi-Wandstutzen Kombi-Wandstutzen, DN 160, Außenluft links, Fortluft, passend zu Maico**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Linksausführung
Luftrichtung : Be- und Entlüftung
Einbauort : Außenwand
Material : Edelstahl (V2A)
Gewicht : 2 kg
Gewicht mit Verpackung : 2,3 kg
Nennweite : 160 mm
Breite : 415 mm
Höhe : 232 mm
Tiefe : 100 mm
Breite mit Verpackung : 435 mm
Höhe mit Verpackung : 250 mm
Tiefe mit Verpackung : 215 mm
Verpackungseinheit : 1 Stück
Sortiment : K
GTIN (EAN) : 4012799521235
Hersteller: MAICO
KWH 16/2 L Kombi-Wandstutzen
Artikelnummer: 0152.0123
Menge: 1,000 Stck

**10.1556 KWH 16 R Kombi-Wandstutzen Kombi-Wandstutzen, DN 160, Außenluft rechts, passend zu MaicoTherm DN**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Rechtsausführung
Luftrichtung : Be- und Entlüftung
Einbauort : Außenwand
Material : Edelstahl (V2A)
Gewicht : 2 kg
Gewicht mit Verpackung : 2,3 kg
Nennweite : 160 mm
Breite : 415 mm
Höhe : 232 mm
Tiefe : 100 mm
Breite mit Verpackung : 435 mm
Höhe mit Verpackung : 240 mm
Tiefe mit Verpackung : 200 mm
Verpackungseinheit : 1 Stück
Sortiment : K
GTIN (EAN) : 4012799520603
Hersteller: MAICO
KWH 16 R Kombi-Wandstutzen
Artikelnummer: 0152.0060
Menge: 1,000 Stck

**10.1557 KWH 16/2 Kombi-Wandstutzen Kombi-Wandstutzen, DN 160, Außenluft rechts, Fortluft, passend zu Maic**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Rechtsausführung
Luftrichtung : Be- und Entlüftung
Einbauort : Außenwand
Material : Edelstahl (V2A)
Gewicht : 2 kg
Gewicht mit Verpackung : 2,3 kg
Nennweite : 160 mm
Breite : 415 mm
Höhe : 232 mm
Tiefe : 100 mm
Breite mit Verpackung : 435 mm
Höhe mit Verpackung : 250 mm
Tiefe mit Verpackung : 215 mm
Verpackungseinheit : 1 Stück
Sortiment : K
GTIN (EAN) : 4012799521228
Hersteller: MAICO
KWH 16/2 R Kombi-Wandstutzen
Artikelnummer: 0152.0122
Menge: 1,000 Stck

**10.1558 KWH 20 L Kombi-Wandstutzen Kombi-Wandstutzen, DN 200, Außenluft links, passend zu MaicoTherm DN 1**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Linksausführung
Luftrichtung : Be- und Entlüftung
Einbauort : Außenwand
Material : Edelstahl (V2A)
Gewicht : 2,72 kg
Gewicht mit Verpackung : 3,12 kg
Nennweite : 200 mm
Breite : 500 mm
Höhe : 282 mm
Tiefe : 122 mm
Breite mit Verpackung : 510 mm
Höhe mit Verpackung : 305 mm
Tiefe mit Verpackung : 235 mm
Verpackungseinheit : 1 Stück
Sortiment : K
GTIN (EAN) : 4012799520634
Hersteller: MAICO
KWH 20 L Kombi-Wandstutzen
Artikelnummer: 0152.0063
Menge: 1,000 Stck

**10.1559 KWH 20/2 Kombi-Wandstutzen Kombi-Wandstutzen, DN 200, Außenluft links, Fortluft, passend zu Maico**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Linksausführung
Luftrichtung : Be- und Entlüftung
Einbauort : Außenwand
Material : Edelstahl (V2A)
Gewicht : 2,7 kg
Gewicht mit Verpackung : 3,2 kg
Nennweite : 200 mm
Breite : 500 mm
Höhe : 282 mm
Tiefe : 122 mm
Breite mit Verpackung : 510 mm
Höhe mit Verpackung : 305 mm
Tiefe mit Verpackung : 235 mm
Verpackungseinheit : 1 Stück
Sortiment : K
GTIN (EAN) : 4012799521259
Hersteller: MAICO
KWH 20/2 L Kombi-Wandstutzen
Artikelnummer: 0152.0125
Menge: 1,000 Stck

**10.1560 KWH 20 R Kombi-Wandstutzen Kombi-Wandstutzen, DN 200, Außenluft rechts, passend zu MaicoTherm DN**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Rechtsausführung
Luftrichtung : Be- und Entlüftung
Einbauort : Außenwand
Material : Edelstahl (V2A)
Gewicht : 2,72 kg
Gewicht mit Verpackung : 3,12 kg
Nennweite : 200 mm
Breite : 500 mm
Höhe : 282 mm
Tiefe : 122 mm
Breite mit Verpackung : 510 mm
Höhe mit Verpackung : 305 mm
Tiefe mit Verpackung : 235 mm
Verpackungseinheit : 1 Stück
Sortiment : K
GTIN (EAN) : 4012799520627
Hersteller: MAICO
KWH 20 R Kombi-Wandstutzen
Artikelnummer: 0152.0062
Menge: 1,000 Stck

**10.1561 KWH 20/2 Kombi-Wandstutzen Kombi-Wandstutzen, DN 200, Außenluft rechts, Fortluft, passend zu Maic**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Rechtsausführung
Luftrichtung : Be- und Entlüftung
Einbauort : Außenwand
Material : Edelstahl (V2A)
Gewicht : 2,7 kg
Gewicht mit Verpackung : 3,2 kg
Nennweite : 200 mm
Breite : 500 mm
Höhe : 282 mm
Tiefe : 122 mm
Breite mit Verpackung : 510 mm
Höhe mit Verpackung : 305 mm
Tiefe mit Verpackung : 235 mm
Verpackungseinheit : 1 Stück
Sortiment : K
GTIN (EAN) : 4012799521242
Hersteller: MAICO
KWH 20/2 R Kombi-Wandstutzen
Artikelnummer: 0152.0124
Menge: 1,000 Stck

**10.1562 WSG PP+ Wetterschutzgitter Rundes Außengitter, passend auf Anschlusstrichter des PP+ Lüftungsgerä**
Rundes Außengitter, passend auf Anschlusstrichter des
PP+ Lüftungsgerätes.
Technische Daten
Einbauort : Außenwand
Material : Kunststoff
Farbe : schwarz
Gewicht : 2,1 kg
Gewicht mit Verpackung : 2,5 kg
Breite : 322 mm
Höhe : 322 mm
Tiefe : 400 mm
Breite mit Verpackung : 400 mm
Höhe mit Verpackung : 400 mm
Tiefe mit Verpackung : 400 mm
Verpackungseinheit : 1 Stück
Sortiment : X
GTIN (EAN) : 4012799593232
Hersteller: MAICO
WSG PP+ Wetterschutzgitter
Artikelnummer: 0059.0323
Menge: 1,000 Stck

**10.1563 WH 100 Wandhülse Wandhülse für Ventilatoren der Nennweite 100, Kunststoff, ausziehbar**
Wandhülse für Wand- und Deckenmontage.
Länge variabel.
Technische Daten
Einbauort : Wand / Decke
Material : Kunststoff
Gewicht : 0,6 kg
Gewicht mit Verpackung : 0,6 kg
Geeignet für Nennweite : 100 mm
Breite : 114 mm
Höhe : 114 mm
Tiefe : 500 mm
Breite mit Verpackung : 114 mm
Höhe mit Verpackung : 114 mm
Tiefe mit Verpackung : 500 mm
Erforderliche Kernbohrung : mind. 115 mm
Verpackungseinheit : 1 Stück
Sortiment : A
GTIN (EAN) : 4012799990017
Hersteller: MAICO
WH 100 Wandhülse
Artikelnummer: 0059.1030
Menge: 1,000 Stck

**10.1564 WH 120 Wandhülse Wandhülse für Ventilatoren der Nennweite 120, Kunststoff, ausziehbar**
Wandhülse für Wand- und Deckenmontage.
Länge variabel.
Technische Daten
Einbauort : Wand / Decke
Material : Kunststoff
Gewicht : 0,7 kg
Gewicht mit Verpackung : 0,72 kg
Geeignet für Nennweite : 125 mm
Breite : 135 mm
Höhe : 135 mm
Tiefe : 500 mm
Breite mit Verpackung : 135 mm
Höhe mit Verpackung : 135 mm
Tiefe mit Verpackung : 500 mm
Erforderliche Kernbohrung : mind. 136 mm
Verpackungseinheit : 1 Stück
Sortiment : A
GTIN (EAN) : 4012799990024
Hersteller: MAICO
WH 120 Wandhülse
Artikelnummer: 0059.1031
Menge: 1,000 Stck

**10.1565 WH 150 Wandhülse Wandhülse für Ventilatoren der Nennweite 150, Kunststoff, ausziehbar**
Wandhülse für Wand- und Deckenmontage.
Länge variabel.
Technische Daten
Einbauort : Wand / Decke
Material : Kunststoff
Gewicht : 1,35 kg
Gewicht mit Verpackung : 1,4 kg
Geeignet für Nennweite : 150 mm
Breite : 168 mm
Höhe : 168 mm
Tiefe : 500 mm
Breite mit Verpackung : 168 mm
Höhe mit Verpackung : 168 mm
Tiefe mit Verpackung : 500 mm
Erforderliche Kernbohrung : mind. 169 mm
Verpackungseinheit : 1 Stück
Sortiment : A
GTIN (EAN) : 4012799990031
Hersteller: MAICO
WH 150 Wandhülse
Artikelnummer: 0059.1050
Menge: 1,000 Stck

**10.1566 WH 20 Wandhülse Wandhülse für Ventilator mit Nennweite 200, Kunststoff**
Wandhülse für Wand- und Deckenmontage.
Technische Daten
Einbauort : Wand / Decke
Material : Kunststoff
Gewicht : 0,67 kg
Gewicht mit Verpackung : 0,7 kg
Geeignet für Nennweite : 200 mm
Breite : 237 mm
Höhe : 237 mm
Tiefe : 280 mm
Breite mit Verpackung : 237 mm
Höhe mit Verpackung : 237 mm
Tiefe mit Verpackung : 280 mm
Verpackungseinheit : 1 Stück
Sortiment : C
GTIN (EAN) : 4012799592297
Hersteller: MAICO
WH 20 Wandhülse
Artikelnummer: 0059.0229
Menge: 1,000 Stck

**10.1567 WH 25 Wandhülse Wandhülse für Ventilator mit Nennweite 250, Kunststoff**
Wandhülse für Wand- und Deckenmontage.
Technische Daten
Einbauort : Wand / Decke
Material : Kunststoff
Gewicht : 0,8 kg
Gewicht mit Verpackung : 0,82 kg
Geeignet für Nennweite : 250 mm
Breite : 287 mm
Höhe : 287 mm
Tiefe : 280 mm
Breite mit Verpackung : 287 mm
Höhe mit Verpackung : 287 mm
Tiefe mit Verpackung : 280 mm
Verpackungseinheit : 1 Stück
Sortiment : C
GTIN (EAN) : 4012799592303
Hersteller: MAICO
WH 25 Wandhülse
Artikelnummer: 0059.0230
Menge: 1,000 Stck

**10.1568 WH 31 Wandhülse Wandhülse für Ventilator mit Nennweite 315, Kunststoff**
Wandhülse für Wand- und Deckenmontage.
Technische Daten
Einbauort : Wand / Decke
Material : Kunststoff
Gewicht : 1,2 kg
Gewicht mit Verpackung : 1,24 kg
Geeignet für Nennweite : 315 mm
Breite : 356 mm
Höhe : 356 mm
Tiefe : 280 mm
Breite mit Verpackung : 356 mm
Höhe mit Verpackung : 356 mm
Tiefe mit Verpackung : 280 mm
Verpackungseinheit : 1 Stück
Sortiment : C
GTIN (EAN) : 4012799592310
Hersteller: MAICO
WH 31 Wandhülse
Artikelnummer: 0059.0231
Menge: 1,000 Stck

**10.1569 VH 20 Verlängerungshülse Wandhülse für Ventilator mit Nennweite 200, Stahlblech**
Verlängerungshülse für Wand- und Deckenmontage.
Technische Daten
Einbauort : Wand / Decke
Material : Stahlblech, verzinkt
Gewicht : 1,07 kg
Gewicht mit Verpackung : 1,1 kg
Geeignet für Nennweite : 200 mm
Breite : 226 mm
Höhe : 226 mm
Tiefe : 200 mm
Breite mit Verpackung : 226 mm
Höhe mit Verpackung : 226 mm
Tiefe mit Verpackung : 200 mm
Verpackungseinheit : 1 Stück
Sortiment : C
GTIN (EAN) : 4012799550303
Hersteller: MAICO
VH 20 Verlängerungshülse
Artikelnummer: 0055.0030
Menge: 1,000 Stck

**10.1570 VH 25 Verlängerungshülse Wandhülse für Ventilator mit Nennweite 250, Stahlblech**
Verlängerungshülse für Wand- und Deckenmontage.
Technische Daten
Einbauort : Wand / Decke
Material : Stahlblech, verzinkt
Gewicht : 1,3 kg
Gewicht mit Verpackung : 1,31 kg
Geeignet für Nennweite : 250 mm
Breite : 276 mm
Höhe : 276 mm
Tiefe : 200 mm
Breite mit Verpackung : 276 mm
Höhe mit Verpackung : 276 mm
Tiefe mit Verpackung : 200 mm
Verpackungseinheit : 1 Stück
Sortiment : C
GTIN (EAN) : 4012799550310
Hersteller: MAICO
VH 25 Verlängerungshülse
Artikelnummer: 0055.0031
Menge: 1,000 Stck

**10.1571 VH 30 Verlängerungshülse Wandhülse für Ventilator mit Nennweite 300, Stahlblech**
Verlängerungshülse für Wand- und Deckenmontage.
Technische Daten
Einbauort : Wand / Decke
Material : Stahlblech, verzinkt
Gewicht : 1,5 kg
Gewicht mit Verpackung : 1,55 kg
Geeignet für Nennweite : 300 mm
Breite : 326 mm
Höhe : 326 mm
Tiefe : 200 mm
Breite mit Verpackung : 326 mm
Höhe mit Verpackung : 326 mm
Tiefe mit Verpackung : 200 mm
Verpackungseinheit : 1 Stück
Sortiment : C
GTIN (EAN) : 4012799550327
Hersteller: MAICO
VH 30 Verlängerungshülse
Artikelnummer: 0055.0032
Menge: 1,000 Stck

**10.1572 VH 31 Verlängerungshülse Wandhülse für Ventilator mit Nennweite 315, Stahlblech**
Verlängerungshülse für Wand- und Deckenmontage.
Technische Daten
Einbauort : Wand / Decke
Material : Stahlblech, verzinkt
Gewicht : 1,6 kg
Gewicht mit Verpackung : 1,65 kg
Geeignet für Nennweite : 315 mm
Breite : 342 mm
Höhe : 342 mm
Tiefe : 200 mm
Breite mit Verpackung : 342 mm
Höhe mit Verpackung : 342 mm
Tiefe mit Verpackung : 200 mm
Verpackungseinheit : 1 Stück
Sortiment : C
GTIN (EAN) : 4012799550372
Hersteller: MAICO
VH 31 Verlängerungshülse
Artikelnummer: 0055.0037
Menge: 1,000 Stck

**10.1573 VH 35 Verlängerungshülse Wandhülse für Ventilator mit Nennweite 350, Stahlblech**
Verlängerungshülse für Wand- und Deckenmontage.
Technische Daten
Einbauort : Wand / Decke
Material : Stahlblech, verzinkt
Gewicht : 1,8 kg
Gewicht mit Verpackung : 1,82 kg
Geeignet für Nennweite : 350 mm
Breite : 376 mm
Höhe : 376 mm
Tiefe : 200 mm
Breite mit Verpackung : 376 mm
Höhe mit Verpackung : 376 mm
Tiefe mit Verpackung : 200 mm
Verpackungseinheit : 1 Stück
Sortiment : C
GTIN (EAN) : 4012799550334
Hersteller: MAICO
VH 35 Verlängerungshülse
Artikelnummer: 0055.0033
Menge: 1,000 Stck

**10.1574 VH 40 Verlängerungshülse Wandhülse für Ventilator mit Nennweite 400, Stahlblech**
Verlängerungshülse für Wand- und Deckenmontage.
Technische Daten
Einbauort : Wand / Decke
Material : Stahlblech, verzinkt
Gewicht : 2,06 kg
Gewicht mit Verpackung : 2,1 kg
Geeignet für Nennweite : 400 mm
Breite : 426 mm
Höhe : 426 mm
Tiefe : 200 mm
Breite mit Verpackung : 426 mm
Höhe mit Verpackung : 426 mm
Tiefe mit Verpackung : 200 mm
Verpackungseinheit : 1 Stück
Sortiment : C
GTIN (EAN) : 4012799550341
Hersteller: MAICO
VH 40 Verlängerungshülse
Artikelnummer: 0055.0034
Menge: 1,000 Stck

**10.1575 VH 45 Verlängerungshülse Wandhülse für Ventilator mit Nennweite 450, Stahlblech**
Verlängerungshülse für Wand- und Deckenmontage.
Technische Daten
Einbauort : Wand / Decke
Material : Stahlblech, verzinkt
Gewicht : 2,3 kg
Gewicht mit Verpackung : 2,3 kg
Geeignet für Nennweite : 450 mm
Breite : 471 mm
Höhe : 471 mm
Tiefe : 200 mm
Breite mit Verpackung : 471 mm
Höhe mit Verpackung : 471 mm
Tiefe mit Verpackung : 200 mm
Verpackungseinheit : 1 Stück
Sortiment : C
GTIN (EAN) : 4012799550365
Hersteller: MAICO
VH 45 Verlängerungshülse
Artikelnummer: 0055.0036
Menge: 1,000 Stck

**10.1576 VH 50 Verlängerungshülse Wandhülse für Ventilator mit Nennweite 500, Stahlblech**
Verlängerungshülse für Wand- und Deckenmontage.
Technische Daten
Einbauort : Wand / Decke
Material : Stahlblech, verzinkt
Gewicht : 2,5 kg
Gewicht mit Verpackung : 2,52 kg
Geeignet für Nennweite : 500 mm
Breite : 526 mm
Höhe : 526 mm
Tiefe : 200 mm
Breite mit Verpackung : 526 mm
Höhe mit Verpackung : 526 mm
Tiefe mit Verpackung : 200 mm
Verpackungseinheit : 1 Stück
Sortiment : C
GTIN (EAN) : 4012799550358
Hersteller: MAICO
VH 50 Verlängerungshülse
Artikelnummer: 0055.0035
Menge: 1,000 Stck

**10.1577 GVI 63 Gehäuseverlängerung Gehäuseverlängerung zum mechanischen Schutz des Motors und Laufrades i**
Zur Umwandlung von Standardausführungen mit kurzem
Gehäuse in eine Version mit langem Gehäuse.
Passend für die Baureihen DAR und DAR Ex.
Umbau direkt vor Ort möglich.
Schützt Motor und Laufrad.
Durch Stahlblech mit Epoxidbeschichtung gegen
Witterungseinflüsse geschützt.
Sonderausführung:
Gehäuseverlängerungen für die Baureihe DAR 140 und DAR
160 sind auf Anfrage erhältlich.
Technische Daten
Einbauort : Ventilator
Material : Stahlblech, epoxidbeschichtet
Farbe : grau
Gewicht : 10,5 kg
Gewicht mit Verpackung : 10,5 kg
Nennweite : 630 mm
Breite : 730 mm
Höhe : 730 mm
Tiefe : 240 mm
Breite mit Verpackung : 730 mm
Höhe mit Verpackung : 730 mm
Tiefe mit Verpackung : 240 mm
Verpackungseinheit : 1 Stück
Sortiment : C
GTIN (EAN) : 4012799732006
Hersteller: MAICO
GVI 63 Gehäuseverlängerung
Artikelnummer: 0073.0200
Menge: 1,000 Stck

**10.1578 GVI 71 Gehäuseverlängerung Gehäuseverlängerung zum mechanischen Schutz des Motors und Laufrades i**
Zur Umwandlung von Standardausführungen mit kurzem
Gehäuse in eine Version mit langem Gehäuse.
Passend für die Baureihen DAR und DAR Ex.
Umbau direkt vor Ort möglich.
Schützt Motor und Laufrad.
Durch Stahlblech mit Epoxidbeschichtung gegen
Witterungseinflüsse geschützt.
Sonderausführung:
Gehäuseverlängerungen für die Baureihe DAR 140 und DAR
160 sind auf Anfrage erhältlich.
Technische Daten
Einbauort : Ventilator
Material : Stahlblech, epoxidbeschichtet
Farbe : grau
Gewicht : 13 kg
Gewicht mit Verpackung : 13 kg
Nennweite : 710 mm
Breite : 810 mm
Höhe : 810 mm
Tiefe : 280 mm
Breite mit Verpackung : 810 mm
Höhe mit Verpackung : 810 mm
Tiefe mit Verpackung : 280 mm
Verpackungseinheit : 1 Stück
Sortiment : C
GTIN (EAN) : 4012799732013
Hersteller: MAICO
GVI 71 Gehäuseverlängerung
Artikelnummer: 0073.0201
Menge: 1,000 Stck

**10.1579 GVI 80 Gehäuseverlängerung Gehäuseverlängerung zum mechanischen Schutz des Motors und Laufrades i**
Zur Umwandlung von Standardausführungen mit kurzem
Gehäuse in eine Version mit langem Gehäuse.
Passend für die Baureihen DAR und DAR Ex.
Umbau direkt vor Ort möglich.
Schützt Motor und Laufrad.
Durch Stahlblech mit Epoxidbeschichtung gegen
Witterungseinflüsse geschützt.
Sonderausführung:
Gehäuseverlängerungen für die Baureihe DAR 140 und DAR
160 sind auf Anfrage erhältlich.
Technische Daten
Einbauort : Ventilator
Material : Stahlblech, epoxidbeschichtet
Farbe : grau
Gewicht : 20 kg
Gewicht mit Verpackung : 20 kg
Nennweite : 800 mm
Breite : 910 mm
Höhe : 910 mm
Tiefe : 280 mm
Breite mit Verpackung : 910 mm
Höhe mit Verpackung : 910 mm
Tiefe mit Verpackung : 280 mm
Verpackungseinheit : 1 Stück
Sortiment : C
GTIN (EAN) : 4012799732020
Hersteller: MAICO
GVI 80 Gehäuseverlängerung
Artikelnummer: 0073.0202
Menge: 1,000 Stck

**10.1580 GVI 90 Gehäuseverlängerung Gehäuseverlängerung zum mechanischen Schutz des Motors und Laufrades i**
Zur Umwandlung von Standardausführungen mit kurzem
Gehäuse in eine Version mit langem Gehäuse.
Passend für die Baureihen DAR und DAR Ex.
Umbau direkt vor Ort möglich.
Schützt Motor und Laufrad.
Durch Stahlblech mit Epoxidbeschichtung gegen
Witterungseinflüsse geschützt.
Sonderausführung:
Gehäuseverlängerungen für die Baureihe DAR 140 und DAR
160 sind auf Anfrage erhältlich.
Technische Daten
Einbauort : Ventilator
Material : Stahlblech, epoxidbeschichtet
Farbe : grau
Gewicht : 30 kg
Gewicht mit Verpackung : 30 kg
Nennweite : 900 mm
Breite : 1.030 mm
Höhe : 1.030 mm
Tiefe : 340 mm
Breite mit Verpackung : 1.030 mm
Höhe mit Verpackung : 1.030 mm
Tiefe mit Verpackung : 340 mm
Verpackungseinheit : 1 Stück
Sortiment : C
GTIN (EAN) : 4012799732037
Hersteller: MAICO
GVI 90 Gehäuseverlängerung
Artikelnummer: 0073.0203
Menge: 1,000 Stck

**10.1581 GVI 100 Gehäuseverlängerung Gehäuseverlängerung zum mechanischen Schutz des Motors und Laufrades i**
Zur Umwandlung von Standardausführungen mit kurzem
Gehäuse in eine Version mit langem Gehäuse.
Passend für die Baureihen DAR und DAR Ex.
Umbau direkt vor Ort möglich.
Schützt Motor und Laufrad.
Durch Stahlblech mit Epoxidbeschichtung gegen
Witterungseinflüsse geschützt.
Sonderausführung:
Gehäuseverlängerungen für die Baureihe DAR 140 und DAR
160 sind auf Anfrage erhältlich.
Technische Daten
Einbauort : Ventilator
Material : Stahlblech, epoxidbeschichtet
Farbe : grau
Gewicht : 39 kg
Gewicht mit Verpackung : 39 kg
Nennweite : 1.000 mm
Breite : 1.130 mm
Höhe : 1.130 mm
Tiefe : 450 mm
Breite mit Verpackung : 1.130 mm
Höhe mit Verpackung : 1.130 mm
Tiefe mit Verpackung : 450 mm
Verpackungseinheit : 1 Stück
Sortiment : C
GTIN (EAN) : 4012799732044
Hersteller: MAICO
GVI 100 Gehäuseverlängerung
Artikelnummer: 0073.0204
Menge: 1,000 Stck

**10.1582 GVI 112 Gehäuseverlängerung Gehäuseverlängerung zum mechanischen Schutz des Motors und Laufrades i**
Zur Umwandlung von Standardausführungen mit kurzem
Gehäuse in eine Version mit langem Gehäuse.
Passend für die Baureihen DAR und DAR Ex.
Umbau direkt vor Ort möglich.
Schützt Motor und Laufrad.
Durch Stahlblech mit Epoxidbeschichtung gegen
Witterungseinflüsse geschützt.
Sonderausführung:
Gehäuseverlängerungen für die Baureihe DAR 140 und DAR
160 sind auf Anfrage erhältlich.
Technische Daten
Einbauort : Ventilator
Material : Stahlblech, epoxidbeschichtet
Farbe : grau
Gewicht : 58 kg
Gewicht mit Verpackung : 58 kg
Nennweite : 1.120 mm
Breite : 1.250 mm
Höhe : 1.250 mm
Tiefe : 410 mm
Breite mit Verpackung : 1.250 mm
Höhe mit Verpackung : 1.250 mm
Tiefe mit Verpackung : 410 mm
Verpackungseinheit : 1 Stück
Sortiment : C
GTIN (EAN) : 4012799732051
Hersteller: MAICO
GVI 112 Gehäuseverlängerung
Artikelnummer: 0073.0205
Menge: 1,000 Stck

**10.1583 GVI 125 Gehäuseverlängerung Gehäuseverlängerung zum mechanischen Schutz des Motors und Laufrades i**
Zur Umwandlung von Standardausführungen mit kurzem
Gehäuse in eine Version mit langem Gehäuse.
Passend für die Baureihen DAR und DAR Ex.
Umbau direkt vor Ort möglich.
Schützt Motor und Laufrad.
Durch Stahlblech mit Epoxidbeschichtung gegen
Witterungseinflüsse geschützt.
Sonderausführung:
Gehäuseverlängerungen für die Baureihe DAR 140 und DAR
160 sind auf Anfrage erhältlich.
Technische Daten
Einbauort : Ventilator
Material : Stahlblech, epoxidbeschichtet
Farbe : grau
Gewicht : 65 kg
Gewicht mit Verpackung : 65 kg
Nennweite : 1.250 mm
Breite : 1.380 mm
Höhe : 1.380 mm
Tiefe : 410 mm
Breite mit Verpackung : 1.380 mm
Höhe mit Verpackung : 1.380 mm
Tiefe mit Verpackung : 410 mm
Verpackungseinheit : 1 Stück
Sortiment : C
GTIN (EAN) : 4012799732068
Hersteller: MAICO
GVI 125 Gehäuseverlängerung
Artikelnummer: 0073.0206
Menge: 1,000 Stck

**10.1584 WW 90 Wandhülse Zubehör zur Montage ohne Rohbaumontageset. Bestehend aus zwei wärmeged**
Zubehör zur Montage ohne Rohbaumontageset für das
dezentrale Lüftungsgerät WS 75.
Einbau in die Außenwand mit Wandstärken bis 500 mm.
Technische Daten
Fördervolumen : 20 m3/h / 70 m3/h
Einbauort : Außenwand
Farbe : schwarz (ähnlich RAL 9005 tiefschwarz)
Gewicht : 0,45 kg
Gewicht mit Verpackung : 0,46 kg
Anschlussdurchmesser : 90 mm
Breite : 125 mm
Höhe : 125 mm
Tiefe : 500 mm
Breite mit Verpackung : 270 mm
Höhe mit Verpackung : 135 mm
Tiefe mit Verpackung : 510 mm
Verpackungseinheit : 1 Set (2 Stück)
Sortiment : K
GTIN (EAN) : 4012799956648
Hersteller: MAICO
WW 90 Wandhülse
Artikelnummer: 0095.0664
Menge: 1,000 Stck

**10.1585 W 90 Wandhülse Zubehör zur Montage ohne Rohbaumontageset. Bestehend aus einer wärmege**
Zubehör zur Montage ohne Rohbaumontageset für das
dezentrale Lüftungsgerät CPP 60.
Einbau in die Außenwand mit Wandstärken bis 500 mm.
Technische Daten
Fördervolumen : 20 m3/h / 70 m3/h
Einbauort : Außenwand
Farbe : schwarz (ähnlich RAL 9005 tiefschwarz)
Gewicht : 0,3 kg
Gewicht mit Verpackung : 0,3 kg
Anschlussdurchmesser : 90 mm
Breite : 125 mm
Höhe : 125 mm
Tiefe : 500 mm
Breite mit Verpackung : 135 mm
Höhe mit Verpackung : 135 mm
Tiefe mit Verpackung : 510 mm
Verpackungseinheit : 1 Set (2 Stück)
Sortiment : K
GTIN (EAN) : 4012799956686
Hersteller: MAICO
W 90 Wandhülse
Artikelnummer: 0095.0668
Menge: 1,000 Stck

**10.1586 AKU GVX6 Anschlusskasten Anschlusskasten zum Einbau der geniovent.x 600 H-Geräte in eine Fenste**
Einbau in Fensterfront mit Anschlusskasten geniovent.x
600 H Anschlusskasten und geniovent.x 900 H:
Zum Einbau der geniovent.x -H-Geräte in eine
Fensterfront.
Die Position der jeweiligen Öffnungen zur Fensterseite
sind variabel und werden am Anschlusskasten bei der
Montage vor Ort bemessen und festgelegt.
Bei der Wahl des Anschlusskastens werden die seitlichen
Paneele des Gerätes gegen angepasste Paneele
ausgetauscht.
Somit ergibt sich ein einheitliches Gesamtbild des
Gerätes.
Technische Daten
Einbauort : Außenwand / Außenfassade
Gewicht : 70 kg
Gewicht mit Verpackung : 90 kg
Breite : 1.581 mm
Höhe : 473 mm
Tiefe : 1.208 mm
Breite mit Verpackung : 1.681 mm
Höhe mit Verpackung : 573 mm
Tiefe mit Verpackung : 1.308 mm
Verpackungseinheit : 1 Stück
Sortiment : X
GTIN (EAN) : 4012799320296
Hersteller: MAICO
AKU GVX600H Anschlusskasten
Artikelnummer: 0157.1478
Menge: 1,000 Stck

**10.1587 AKU GVX9 Anschlusskasten Anschlusskasten zum Einbau der geniovent.x 900 H-Geräte in eine Fenste**
Einbau in Fensterfront mit Anschlusskasten geniovent.x
600 H Anschlusskasten und geniovent.x 900 H:
Zum Einbau der geniovent.x -H-Geräte in eine
Fensterfront.
Die Position der jeweiligen Öffnungen zur Fensterseite
sind variabel und werden am Anschlusskasten bei der
Montage vor Ort bemessen und festgelegt.
Bei der Wahl des Anschlusskastens werden die seitlichen
Paneele des Gerätes gegen angepasste Paneele
ausgetauscht.
Somit ergibt sich ein einheitliches Gesamtbild des
Gerätes.
Technische Daten
Einbauort : Außenwand / Außenfassade
Gewicht : 80 kg
Gewicht mit Verpackung : 100 kg
Breite : 1.984 mm
Höhe : 473 mm
Tiefe : 1.208 mm
Breite mit Verpackung : 2.084 mm
Höhe mit Verpackung : 573 mm
Tiefe mit Verpackung : 1.308 mm
Verpackungseinheit : 1 Stück
Sortiment : X
GTIN (EAN) : 4012799320302
Hersteller: MAICO
AKU GVX900H Anschlusskasten
Artikelnummer: 0157.1477
Menge: 1,000 Stck

**10.1588 TB GVX60 Topbox Topbox für eine frei ausblasende und ansaugende Aufstellung. Für genio**
Topbox für eine frei ausblasend und ansaugende
Aufstellung der geniovent.x S Geräte.
Mit Gitter für Zu- und Abluft und Fortluftdurchführung.
Mindesthöhe 400 mm, andere Höhe oder projektbezogene
Connectbox auf Anfrage.
Weitere Topboxen mit Sonderhöhenmaß und
Individualkonfiguration für die Gitteranordung für die
geniovent.x 600 / 900 S B Brüstungs- und auch D
Deckenvariante sind auf Anfrage möglich.
Es müssen mindestens 5 Topboxen einer Ausführung
bestellt werden.
Technische Daten
Einbauort : geniovent.x-Gerät / innen
Material : Stahlblech, verzinkt
Material Gehäuse : Stahlblech, verzinkt
Farbe : weiß, ähnlich RAL 9010
Gewicht : 150 kg
Gewicht mit Verpackung : 200 kg
Breite : 1.500 mm
Höhe : 800 mm
Tiefe : 597 mm
Breite mit Verpackung : 1.600 mm
Höhe mit Verpackung : 900 mm
Tiefe mit Verpackung : 697 mm
Verpackungseinheit : 1 Stück
Sortiment : X
GTIN (EAN) : 4045314990353
Hersteller: MAICO
TB GVX600/900S Topbox
Artikelnummer: 0093.1469
Menge: 1,000 Stck

**10.1589 TB GVX60 Topbox Topbox Standard für geniovent.x 600/900 S BR (Brüstungsvarianten mit s**
Topbox Standard für geniovent.x 600/900 S BR
(Brüstungsvarianten mit seitlichem Außenluftanschluss
nach rechts):
geniovent.x 600 S BR-G-K3 (Art.-Nr.: 0041.0275)
geniovent.x 600 S BR-E-K3 (Art.-Nr.: 0041.0279)
geniovent.x 900 S BR-G-K3 (Art.-Nr.: 0041.0283)
geniovent.x 900 S BR-E-K3 (Art.-Nr.: 0041.0287)
Die geniovent.x 600/900 Topbox Standard-R ist nur in
Verbindung mit dem Lüftungskompaktgerät geniovent.x
600/900 S BR verwendbar!
Topbox zum Aufsetzen auf Lüftungskompaktgeräte
geniovent.x 600/900 S BR zur Aufstellung ohne Zuluft-
und Abluftkanal.
Außenluft- und Fortluftanschluss rechtsseitig
angeordnet (Außenluftanschluss ist am
Lüftungskompaktgerät geniovent.x 600/900 S BR
angeordnet).
Fortluftanschluss rechts, DN 315 (passend zum
Außenluftanschluss rechts am geniovent.x 600/900 S
BR-Gerät)
Mit Gitter für Zuluft an der Vorderseite und Gitter für
Abluft links.
Gesamthöhe Topbox montiert auf Lüftungskompaktgerät
geniovent.x 600/900 S BR beträgt 2476 mm.
Topbox für eine frei ausblasend und ansaugende
Aufstellung der geniovent.x S Geräte.
Mit Gitter für Zu- und Abluft und Fortluftdurchführung.
Mindesthöhe 400 mm, andere Höhe oder projektbezogene
Connectbox auf Anfrage.
Weitere Topboxen mit Sonderhöhenmaß und
Individualkonfiguration für die Gitteranordung für die
geniovent.x 600 / 900 S B Brüstungs- und auch D
Deckenvariante sind auf Anfrage möglich.
Technische Daten
Einbauort : geniovent.x-Gerät / innen
Material : Stahlblech, verzinkt
Material Gehäuse : Stahlblech, verzinkt
Farbe : weiß, ähnlich RAL 9010
Gewicht : 150 kg
Gewicht mit Verpackung : 200 kg
Breite : 1.500 mm
Höhe : 450 mm
Tiefe : 597 mm
Breite mit Verpackung : 1.600 mm
Höhe mit Verpackung : 550 mm
Tiefe mit Verpackung : 697 mm
Verpackungseinheit : 1 Stück
Sortiment : X
GTIN (EAN) : 4012799320319
Hersteller: MAICO
TB GVX600/900S R Topbox
Artikelnummer: 0093.1628
Menge: 1,000 Stck

**10.1590 TB GVX60 Topbox Topbox Standard für geniovent.x 600/900 S BL (Brüstungsvarianten mit s**
Topbox Standard für geniovent.x 600/900 S BL
(Brüstungsvarianten mit seitlichem Außenluftanschluss
nach links):
geniovent.x 600 S BL-G-K3 (Art.-Nr.: 0041.0274)
geniovent.x 600 S BL-E-K3 (Art.-Nr.: 0041.0278)
geniovent.x 900 S BL-G-K3 (Art.-Nr.: 0041.0282)
geniovent.x 900 S BL-E-K3 (Art.-Nr.: 0041.0286)
Die geniovent.x 600/900 Topbox Standard-L ist nur in
Verbindung mit dem Lüftungskompaktgerät geniovent.x
600/900 S BL verwendbar!
Topbox zum Aufsetzen auf Lüftungskompaktgeräte
geniovent.x 600/900 S BL zur Aufstellung ohne Zuluft-
und Abluftkanal.
Außenluft- und Fortluftanschluss rechtsseitig
angeordnet (Außenluftanschluss ist am
Lüftungskompaktgerät geniovent.x 600/900 S BL
angeordnet).
Fortluftanschluss links, DN 315 (passend zum
Außenluftanschluss links am geniovent.x 600/900 S
BL-Gerät)
Mit Gitter für Zuluft an der Vorderseite und Gitter für
Abluft rechts.
Gesamthöhe Topbox montiert auf Lüftungskompaktgerät
geniovent.x 600/900 S BL beträgt 2476 mm.
Topbox für eine frei ausblasend und ansaugende
Aufstellung der geniovent.x S Geräte.
Mit Gitter für Zu- und Abluft und Fortluftdurchführung.
Mindesthöhe 400 mm, andere Höhe oder projektbezogene
Connectbox auf Anfrage.
Weitere Topboxen mit Sonderhöhenmaß und
Individualkonfiguration für die Gitteranordung für die
geniovent.x 600 / 900 S B Brüstungs- und auch D
Deckenvariante sind auf Anfrage möglich.
Technische Daten
Einbauort : geniovent.x-Gerät / innen
Material : Stahlblech, verzinkt
Material Gehäuse : Stahlblech, verzinkt
Farbe : weiß, ähnlich RAL 9010
Gewicht : 150 kg
Gewicht mit Verpackung : 200 kg
Breite : 1.500 mm
Höhe : 450 mm
Tiefe : 597 mm
Breite mit Verpackung : 1.600 mm
Höhe mit Verpackung : 550 mm
Tiefe mit Verpackung : 697 mm
Verpackungseinheit : 1 Stück
Sortiment : X
GTIN (EAN) : 4012799320326
Hersteller: MAICO
TB GVX600/900S L Topbox
Artikelnummer: 0093.1629
Menge: 1,000 Stck

**10.1591 DF 125 T Dachdurchführung Dachdurchführung mit Dachhaube, Farbe: Terracotta, Anschluss DN 125**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Kunststoff
Farbe : terracotta
Gewicht : 1,2 kg
Gewicht mit Verpackung : 1,92 kg
Nennweite : 125 mm
Breite : 840 mm
Höhe : 815 mm
Tiefe : 275 mm
Breite mit Verpackung : 840 mm
Höhe mit Verpackung : 275 mm
Tiefe mit Verpackung : 275 mm
Verpackungseinheit : 1 Stück
Sortiment : B
GTIN (EAN) : 4012799923732
Hersteller: MAICO
DF 125 T Dachdurchführung
Artikelnummer: 0092.0373
Menge: 1,000 Stck

**10.1592 DF 125 S Dachdurchführung Dachdurchführung mit Dachhaube, Farbe: Schwarz, Anschluss DN 125**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Kunststoff
Farbe : schwarz
Gewicht : 1,2 kg
Gewicht mit Verpackung : 1,94 kg
Nennweite : 125 mm
Breite : 850 mm
Höhe : 980 mm
Tiefe : 270 mm
Breite mit Verpackung : 850 mm
Höhe mit Verpackung : 270 mm
Tiefe mit Verpackung : 270 mm
Verpackungseinheit : 1 Stück
Sortiment : B
GTIN (EAN) : 4012799923749
Hersteller: MAICO
DF 125 S Dachdurchführung
Artikelnummer: 0092.0374
Menge: 1,000 Stck

**10.1593 DF 160 S Dachdurchführung Dachdurchführung mit Dachhaube, Farbe: Schwarz, Anschluss DN 160**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Kunststoff
Farbe : schwarz
Gewicht : 2,1 kg
Gewicht mit Verpackung : 3,43 kg
Nennweite : 160 mm
Breite : 340 mm
Höhe : 1.135 mm
Tiefe : 340 mm
Breite mit Verpackung : 341 mm
Höhe mit Verpackung : 1.180 mm
Tiefe mit Verpackung : 341 mm
Verpackungseinheit : 1 Stück
Sortiment : B
GTIN (EAN) : 4012799923756
Hersteller: MAICO
DF 160 S Dachdurchführung
Artikelnummer: 0092.0375
Menge: 1,000 Stck

**10.1594 DP 125 T Dachpfanne Dachpfanne für DF 125, mit Universal-Bleiflansch, Farbe: Terracotta,**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Bitumen
Farbe : terracotta
Gewicht : 2,7 kg
Gewicht mit Verpackung : 3,28 kg
Nennweite : 125 mm
Breite : 520 mm
Höhe : 210 mm
Tiefe : 350 mm
Breite mit Verpackung : 520 mm
Höhe mit Verpackung : 170 mm
Tiefe mit Verpackung : 350 mm
Verpackungseinheit : 1 Stück
Sortiment : B
GTIN (EAN) : 4012799923787
Hersteller: MAICO
DP 125 TB Dachpfanne
Artikelnummer: 0092.0378
Menge: 1,000 Stck

**10.1595 DP 125 S Dachpfanne Dachpfanne Universal mit Bitumen-Anformstück, Farbe: Schwarz, für Ansc**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Bitumen
Farbe : Schwarz / Bitumen
Gewicht : 1 kg
Gewicht mit Verpackung : 1,63 kg
Nennweite : 125 mm
Breite : 525 mm
Höhe : 230 mm
Tiefe : 345 mm
Breite mit Verpackung : 525 mm
Höhe mit Verpackung : 165 mm
Tiefe mit Verpackung : 345 mm
Verpackungseinheit : 1 Stück
Sortiment : B
GTIN (EAN) : 4012799923794
Hersteller: MAICO
DP 125 SB Dachpfanne
Artikelnummer: 0092.0379
Menge: 1,000 Stck

**10.1596 DP 160 S Dachpfanne Dachpfanne für DF 160, mit universellem Bitumen-Anformstück, Farbe: Sc**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Bitumen
Farbe : Schwarz / Bitumen
Gewicht : 1,2 kg
Gewicht mit Verpackung : 1,76 kg
Nennweite : 160 mm
Breite : 520 mm
Höhe : 330 mm
Tiefe : 355 mm
Breite mit Verpackung : 520 mm
Höhe mit Verpackung : 170 mm
Tiefe mit Verpackung : 355 mm
Verpackungseinheit : 1 Stück
Sortiment : B
GTIN (EAN) : 4012799923800
Hersteller: MAICO
DP 160 SB Dachpfanne
Artikelnummer: 0092.0380
Menge: 1,000 Stck

**10.1597 DP 125 A Dachpfanne Flachdachpfanne mit Aluflansch für DF 125**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Aluminium
Farbe : Aluminium
Gewicht : 0,6 kg
Gewicht mit Verpackung : 1,61 kg
Nennweite : 125 mm
Breite : 495 mm
Höhe : 495 mm
Tiefe : 550 mm
Breite mit Verpackung : 550 mm
Höhe mit Verpackung : 205 mm
Tiefe mit Verpackung : 550 mm
Verpackungseinheit : 1 Stück
Sortiment : B
GTIN (EAN) : 4012799923824
Hersteller: MAICO
DP 125 A Dachpfanne
Artikelnummer: 0092.0382
Menge: 1,000 Stck

**10.1598 DP 160 A Dachpfanne Flachdachpfanne mit Aluflansch für DF 160**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Aluminium
Farbe : Aluminium
Gewicht : 0,6 kg
Gewicht mit Verpackung : 1,7 kg
Nennweite : 160 mm
Breite : 535 mm
Höhe : 535 mm
Tiefe : 550 mm
Breite mit Verpackung : 550 mm
Höhe mit Verpackung : 210 mm
Tiefe mit Verpackung : 550 mm
Verpackungseinheit : 1 Stück
Sortiment : B
GTIN (EAN) : 4012799923831
Hersteller: MAICO
DP 160 A Dachpfanne
Artikelnummer: 0092.0383
Menge: 1,000 Stck

**10.1599 BS 125 Befestigungsschelle Befestigungsschelle für Be- und Entlüftung, Stahlblech, verzinkt, für 1**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Stahlblech
Farbe : verzinkt
Gewicht : 0,15 kg
Gewicht mit Verpackung : 0,16 kg
Nennweite : 125 mm
Breite : 165 mm
Höhe : 205 mm
Tiefe : 205 mm
Breite mit Verpackung : 165 mm
Höhe mit Verpackung : 20 mm
Tiefe mit Verpackung : 205 mm
Verpackungseinheit : 1 Stück
Sortiment : B
GTIN (EAN) : 4012799923596
Hersteller: MAICO
BS 125 Befestigungsschelle
Artikelnummer: 0092.0359
Menge: 1,000 Stck

**10.1600 BS 160 Befestigungsschelle Befestigungsschelle für Be- und Entlüftung, Stahlblech, verzinkt, für 1**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Stahlblech
Farbe : verzinkt
Gewicht : 0,16 kg
Gewicht mit Verpackung : 0,17 kg
Nennweite : 160 mm
Breite : 200 mm
Höhe : 200 mm
Tiefe : 200 mm
Breite mit Verpackung : 200 mm
Höhe mit Verpackung : 20 mm
Tiefe mit Verpackung : 200 mm
Verpackungseinheit : 1 Stück
Sortiment : B
GTIN (EAN) : 4012799923602
Hersteller: MAICO
BS 160 Befestigungsschelle
Artikelnummer: 0092.0360
Menge: 1,000 Stck

**10.1601 RG 125 Regenschutzgitter Regenschutzgitter für Be- und Entlüftung, Aluminium, für DF 125 1**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Aluminium
Farbe : Aluminium
Gewicht : 0,1 kg
Gewicht mit Verpackung : 0,11 kg
Nennweite : 125 mm
Breite : 203 mm
Höhe : 203 mm
Tiefe : 203 mm
Breite mit Verpackung : 203 mm
Höhe mit Verpackung : 203 mm
Tiefe mit Verpackung : 203 mm
Verpackungseinheit : 1 Stück
Sortiment : B
GTIN (EAN) : 4012799512806
Hersteller: MAICO
RG 125 Regenschutzgitter
Artikelnummer: 0151.0280
Menge: 1,000 Stck

**10.1602 RG 160 Regenschutzgitter Regenschutzgitter für Be- und Entlüftung, Aluminium, für DF 160 1**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Aluminium
Farbe : Aluminium
Gewicht : 0,2 kg
Gewicht mit Verpackung : 0,21 kg
Nennweite : 160 mm
Breite : 265 mm
Höhe : 265 mm
Tiefe : 265 mm
Breite mit Verpackung : 265 mm
Höhe mit Verpackung : 265 mm
Tiefe mit Verpackung : 265 mm
Verpackungseinheit : 1 Stück
Sortiment : B
GTIN (EAN) : 4012799512813
Hersteller: MAICO
RG 160 Regenschutzgitter
Artikelnummer: 0151.0281
Menge: 1,000 Stck

**10.1603 AH-MV451 Außenhaube Außenhaube. Wird 2x benötigt (für Außenluft und Fortluft). Bestellung**
Wetterschutzhaube für Außenluft- und Fortluftstutzen
bei Außenaufstellung.
Wird 2x benötigt. Schraubbefestigung.
Die Außenhaube ist pulverbeschichtet in RAL 7047.
Technische Daten
Ausführung : für horizontale Gerätereihe
Einbauort : Außenluftstutzen / Fortluftstutzen am
RLT-Gerät
Material Gehäuse : Stahlblech, verzinkt
Farbe : weiß ähnlich RAL 7047
Gewicht : 5 kg
Gewicht mit Verpackung : 8,26 kg
Breite : 520 mm
Höhe : 550 mm
Tiefe : 234 mm
Breite mit Verpackung : 632 mm
Höhe mit Verpackung : 620 mm
Tiefe mit Verpackung : 505 mm
Verpackungseinheit : 1 Stück
Sortiment : X
GTIN (EAN) : 4012799986188
Hersteller: MAICO
AH-MV4512-H-HD Außenhaube
Artikelnummer: 0043.2730
Menge: 1,000 Stck

**10.1604 AH-MV451 Außenhaube Außenhaube. Wird 2x benötigt (für Außenluft und Fortluft). Bestellung**
Wetterschutzhaube für Außenluft- und Fortluftstutzen
bei Außenaufstellung.
Wird 2x benötigt. Schraubbefestigung.
Die Außenhaube ist pulverbeschichtet in RAL 7047.
Technische Daten
Ausführung : für horizontale Gerätereihe
Einbauort : Außenluftstutzen / Fortluftstutzen am
RLT-Gerät
Material Gehäuse : Stahlblech, verzinkt
Farbe : weiß ähnlich RAL 7047
Gewicht : 5 kg
Gewicht mit Verpackung : 8,26 kg
Breite : 520 mm
Höhe : 550 mm
Tiefe : 234 mm
Breite mit Verpackung : 632 mm
Höhe mit Verpackung : 620 mm
Tiefe mit Verpackung : 505 mm
Verpackungseinheit : 1 Stück
Sortiment : X
GTIN (EAN) : 4012799986201
Hersteller: MAICO
AH-MV4516-H-HD Außenhaube
Artikelnummer: 0043.2732
Menge: 1,000 Stck

**10.1605 AH-MV452 Außenhaube Außenhaube. Wird 2x benötigt (für Außenluft und Fortluft). Bestellung**
Wetterschutzhaube für Außenluft- und Fortluftstutzen
bei Außenaufstellung.
Wird 2x benötigt. Schraubbefestigung.
Die Außenhaube ist pulverbeschichtet in RAL 7047.
Technische Daten
Ausführung : für horizontale Gerätereihe
Einbauort : Außenluftstutzen / Fortluftstutzen am
RLT-Gerät
Material Gehäuse : Stahlblech, verzinkt
Farbe : weiß ähnlich RAL 7047
Gewicht : 7 kg
Gewicht mit Verpackung : 10,62 kg
Breite : 620 mm
Höhe : 650 mm
Tiefe : 234 mm
Breite mit Verpackung : 742 mm
Höhe mit Verpackung : 620 mm
Tiefe mit Verpackung : 587 mm
Verpackungseinheit : 1 Stück
Sortiment : X
GTIN (EAN) : 4012799986225
Hersteller: MAICO
AH-MV4523-H-HD Außenhaube
Artikelnummer: 0043.2734
Menge: 1,000 Stck

**10.1606 AH-MV454 Außenhaube Außenhaube. Wird 2x benötigt (für Außenluft und Fortluft). Bestellung**
Wetterschutzhaube für Außenluft- und Fortluftstutzen
bei Außenaufstellung.
Wird 2x benötigt. Schraubbefestigung.
Die Außenhaube ist pulverbeschichtet in RAL 7047.
Technische Daten
Ausführung : für horizontale Gerätereihe
Einbauort : Außenluftstutzen / Fortluftstutzen am
RLT-Gerät
Material Gehäuse : Stahlblech, verzinkt
Farbe : weiß ähnlich RAL 7047
Gewicht : 12 kg
Gewicht mit Verpackung : 14,16 kg
Breite : 730 mm
Höhe : 950 mm
Tiefe : 234 mm
Breite mit Verpackung : 1.032 mm
Höhe mit Verpackung : 620 mm
Tiefe mit Verpackung : 669 mm
Verpackungseinheit : 1 Stück
Sortiment : X
GTIN (EAN) : 4012799986249
Hersteller: MAICO
AH-MV4540-H-HD Außenhaube
Artikelnummer: 0043.2736
Menge: 1,000 Stck

**10.1607 AH-MV455 Außenhaube Außenhaube. Wird 2x benötigt (für Außenluft und Fortluft). Bestellung**
Wetterschutzhaube für Außenluft- und Fortluftstutzen
bei Außenaufstellung.
Wird 2x benötigt. Schraubbefestigung.
Die Außenhaube ist pulverbeschichtet in RAL 7047.
Technische Daten
Ausführung : für horizontale Gerätereihe
Einbauort : Außenluftstutzen / Fortluftstutzen am
RLT-Gerät
Material Gehäuse : Stahlblech, verzinkt
Farbe : weiß ähnlich RAL 7047
Gewicht : 17 kg
Gewicht mit Verpackung : 18,88 kg
Breite : 790 mm
Höhe : 1.250 mm
Tiefe : 234 mm
Breite mit Verpackung : 1.332 mm
Höhe mit Verpackung : 620 mm
Tiefe mit Verpackung : 718 mm
Verpackungseinheit : 1 Stück
Sortiment : X
GTIN (EAN) : 4012799986263
Hersteller: MAICO
AH-MV4555-H-HD Außenhaube
Artikelnummer: 0043.2738
Menge: 1,000 Stck

**10.1608 AH-MV451 Außenhaube Außenhaube. Wird 2x benötigt (für Außenluft und Fortluft). Bestellung**
Wetterschutzhaube für Außenluft- und Fortluftstutzen
bei Außenaufstellung.
Wird 2x benötigt. Schraubbefestigung.
Die Außenhaube ist pulverbeschichtet in RAL 7047.
Technische Daten
Ausführung : für vertikale Gerätereihe
Einbauort : Außenluftstutzen / Fortluftstutzen am
RLT-Gerät
Material Gehäuse : Stahlblech, verzinkt
Farbe : weiß ähnlich RAL 7047
Gewicht : 5 kg
Gewicht mit Verpackung : 8,26 kg
Breite : 550 mm
Höhe : 550 mm
Tiefe : 234 mm
Breite mit Verpackung : 632 mm
Höhe mit Verpackung : 620 mm
Tiefe mit Verpackung : 522 mm
Verpackungseinheit : 1 Stück
Sortiment : X
GTIN (EAN) : 4012799986195
Hersteller: MAICO
AH-MV4512-V-HD Außenhaube
Artikelnummer: 0043.2731
Menge: 1,000 Stck

**10.1609 AH-MV451 Außenhaube Außenhaube. Wird 2x benötigt (für Außenluft und Fortluft). Bestellung**
Wetterschutzhaube für Außenluft- und Fortluftstutzen
bei Außenaufstellung.
Wird 2x benötigt. Schraubbefestigung.
Die Außenhaube ist pulverbeschichtet in RAL 7047.
Technische Daten
Ausführung : für vertikale Gerätereihe
Einbauort : Außenluftstutzen / Fortluftstutzen am
RLT-Gerät
Material Gehäuse : Stahlblech, verzinkt
Farbe : weiß ähnlich RAL 7047
Gewicht : 5 kg
Gewicht mit Verpackung : 8,26 kg
Breite : 550 mm
Höhe : 550 mm
Tiefe : 234 mm
Breite mit Verpackung : 632 mm
Höhe mit Verpackung : 620 mm
Tiefe mit Verpackung : 506 mm
Verpackungseinheit : 1 Stück
Sortiment : X
GTIN (EAN) : 4012799986218
Hersteller: MAICO
AH-MV4516-V-HD Außenhaube
Artikelnummer: 0043.2733
Menge: 1,000 Stck

**10.1610 AH-MV452 Außenhaube Außenhaube. Wird 2x benötigt (für Außenluft und Fortluft). Bestellung**
Wetterschutzhaube für Außenluft- und Fortluftstutzen
bei Außenaufstellung.
Wird 2x benötigt. Schraubbefestigung.
Die Außenhaube ist pulverbeschichtet in RAL 7047.
Technische Daten
Ausführung : für vertikale Gerätereihe
Einbauort : Außenluftstutzen / Fortluftstutzen am
RLT-Gerät
Material Gehäuse : Stahlblech, verzinkt
Farbe : weiß ähnlich RAL 7047
Gewicht : 7 kg
Gewicht mit Verpackung : 10,62 kg
Breite : 680 mm
Höhe : 650 mm
Tiefe : 234 mm
Breite mit Verpackung : 732 mm
Höhe mit Verpackung : 620 mm
Tiefe mit Verpackung : 628 mm
Verpackungseinheit : 1 Stück
Sortiment : X
GTIN (EAN) : 4012799986232
Hersteller: MAICO
AH-MV4523-V-HD Außenhaube
Artikelnummer: 0043.2735
Menge: 1,000 Stck

**10.1611 AH-MV454 Außenhaube Außenhaube. Wird 2x benötigt (für Außenluft und Fortluft). Bestellung**
Wetterschutzhaube für Außenluft- und Fortluftstutzen
bei Außenaufstellung.
Wird 2x benötigt. Schraubbefestigung.
Die Außenhaube ist pulverbeschichtet in RAL 7047.
Technische Daten
Ausführung : für vertikale Gerätereihe
Einbauort : Außenluftstutzen / Fortluftstutzen am
RLT-Gerät
Material Gehäuse : Stahlblech, verzinkt
Farbe : weiß ähnlich RAL 7047
Gewicht : 12 kg
Gewicht mit Verpackung : 14,16 kg
Breite : 1.000 mm
Höhe : 750 mm
Tiefe : 234 mm
Breite mit Verpackung : 632 mm
Höhe mit Verpackung : 620 mm
Tiefe mit Verpackung : 505 mm
Verpackungseinheit : 1 Stück
Sortiment : X
GTIN (EAN) : 4012799986256
Hersteller: MAICO
AH-MV4540-V-HD Außenhaube
Artikelnummer: 0043.2737
Menge: 1,000 Stck

**10.1612 AH-MV455 Außenhaube Außenhaube. Wird 2x benötigt (für Außenluft und Fortluft). Bestellung**
Wetterschutzhaube für Außenluft- und Fortluftstutzen
bei Außenaufstellung.
Wird 2x benötigt. Schraubbefestigung.
Die Außenhaube ist pulverbeschichtet in RAL 7047.
Technische Daten
Ausführung : für vertikale Gerätereihe
Einbauort : Außenluftstutzen / Fortluftstutzen am
RLT-Gerät
Material Gehäuse : Stahlblech, verzinkt
Farbe : weiß ähnlich RAL 7047
Gewicht : 16 kg
Gewicht mit Verpackung : 18,88 kg
Breite : 1.284 mm
Höhe : 750 mm
Tiefe : 234 mm
Breite mit Verpackung : 632 mm
Höhe mit Verpackung : 620 mm
Tiefe mit Verpackung : 505 mm
Verpackungseinheit : 1 Stück
Sortiment : X
GTIN (EAN) : 4012799986270
Hersteller: MAICO
AH-MV4555-V-HD Außenhaube
Artikelnummer: 0043.2739
Menge: 1,000 Stck

**10.1613 PAS-MV45 Partikelabscheider Partikelabscheider zum Abscheiden staubiger und grobkörniger Partikel**
Partikelabscheider zum Abscheiden staubiger und
grobkörniger Partikel in der Außenluft.
Technische Daten
Einbauort : Außenluftstutzen am RLT-Gerät
Material Gehäuse : Stahlblech, verzinkt
Farbe : weiß ähnlich RAL 7047
Gewicht : 4 kg
Gewicht mit Verpackung : 2,36 kg
Breite : 520 mm
Höhe : 550 mm
Tiefe : 23 mm
Breite mit Verpackung : 533 mm
Höhe mit Verpackung : 557 mm
Tiefe mit Verpackung : 36 mm
Verpackungseinheit : 1 Stück
Sortiment : X
GTIN (EAN) : 4012799986287
Hersteller: MAICO
PAS-MV4512-H-LV Partikelabscheider
Artikelnummer: 0043.2740
Menge: 1,000 Stck

**10.1614 PAS-MV45 Partikelabscheider Partikelabscheider zum Abscheiden staubiger und grobkörniger Partikel**
Partikelabscheider zum Abscheiden staubiger und
grobkörniger Partikel in der Außenluft.
Technische Daten
Einbauort : Außenluftstutzen am RLT-Gerät
Material Gehäuse : Stahlblech, verzinkt
Farbe : weiß ähnlich RAL 7047
Gewicht : 4 kg
Gewicht mit Verpackung : 2,36 kg
Breite : 520 mm
Höhe : 550 mm
Tiefe : 23 mm
Breite mit Verpackung : 534 mm
Höhe mit Verpackung : 557 mm
Tiefe mit Verpackung : 36 mm
Verpackungseinheit : 1 Stück
Sortiment : X
GTIN (EAN) : 4012799986300
Hersteller: MAICO
PAS-MV4516-H-LV Partikelabscheider
Artikelnummer: 0043.2742
Menge: 1,000 Stck

**10.1615 PAS-MV45 Partikelabscheider Partikelabscheider zum Abscheiden staubiger und grobkörniger Partikel**
Partikelabscheider zum Abscheiden staubiger und
grobkörniger Partikel in der Außenluft.
Technische Daten
Einbauort : Außenluftstutzen am RLT-Gerät
Material Gehäuse : Stahlblech, verzinkt
Farbe : weiß ähnlich RAL 7047
Gewicht : 5 kg
Gewicht mit Verpackung : 2,83 kg
Breite : 620 mm
Höhe : 650 mm
Tiefe : 23 mm
Breite mit Verpackung : 632 mm
Höhe mit Verpackung : 662 mm
Tiefe mit Verpackung : 36 mm
Verpackungseinheit : 1 Stück
Sortiment : X
GTIN (EAN) : 4012799986324
Hersteller: MAICO
PAS-MV4523-H-LV Partikelabscheider
Artikelnummer: 0043.2744
Menge: 1,000 Stck

**10.1616 PAS-MV45 Partikelabscheider Partikelabscheider zum Abscheiden staubiger und grobkörniger Partikel**
Partikelabscheider zum Abscheiden staubiger und
grobkörniger Partikel in der Außenluft.
Technische Daten
Einbauort : Außenluftstutzen am RLT-Gerät
Material Gehäuse : Stahlblech, verzinkt
Farbe : weiß ähnlich RAL 7047
Gewicht : 10 kg
Gewicht mit Verpackung : 4,48 kg
Breite : 730 mm
Höhe : 950 mm
Tiefe : 23 mm
Breite mit Verpackung : 742 mm
Höhe mit Verpackung : 963 mm
Tiefe mit Verpackung : 36 mm
Verpackungseinheit : 1 Stück
Sortiment : X
GTIN (EAN) : 4012799986348
Hersteller: MAICO
PAS-MV4540-H-LV Partikelabscheider
Artikelnummer: 0043.2746
Menge: 1,000 Stck

**10.1617 PAS-MV45 Partikelabscheider Partikelabscheider zum Abscheiden staubiger und grobkörniger Partikel**
Partikelabscheider zum Abscheiden staubiger und
grobkörniger Partikel in der Außenluft.
Technische Daten
Einbauort : Außenluftstutzen am RLT-Gerät
Material Gehäuse : Stahlblech, verzinkt
Farbe : weiß ähnlich RAL 7047
Gewicht : 14 kg
Gewicht mit Verpackung : 5,31 kg
Breite : 790 mm
Höhe : 1.250 mm
Tiefe : 23 mm
Breite mit Verpackung : 800 mm
Höhe mit Verpackung : 1.259 mm
Tiefe mit Verpackung : 36 mm
Verpackungseinheit : 1 Stück
Sortiment : X
GTIN (EAN) : 4012799986362
Hersteller: MAICO
PAS-MV4555-H-LV Partikelabscheider
Artikelnummer: 0043.2748
Menge: 1,000 Stck

**10.1618 PAS-MV45 Partikelabscheider Partikelabscheider zum Abscheiden staubiger und grobkörniger Partikel**
Partikelabscheider zum Abscheiden staubiger und
grobkörniger Partikel in der Außenluft.
Technische Daten
Einbauort : Außenluftstutzen am RLT-Gerät
Material Gehäuse : Stahlblech, verzinkt
Farbe : weiß ähnlich RAL 7047
Gewicht : 4 kg
Gewicht mit Verpackung : 2,36 kg
Breite : 550 mm
Höhe : 550 mm
Tiefe : 23 mm
Breite mit Verpackung : 560 mm
Höhe mit Verpackung : 557 mm
Tiefe mit Verpackung : 35 mm
Verpackungseinheit : 1 Stück
Sortiment : X
GTIN (EAN) : 4012799986294
Hersteller: MAICO
PAS-MV4512-V-LV Partikelabscheider
Artikelnummer: 0043.2741
Menge: 1,000 Stck

**10.1619 PAS-MV45 Partikelabscheider Partikelabscheider zum Abscheiden staubiger und grobkörniger Partikel**
Partikelabscheider zum Abscheiden staubiger und
grobkörniger Partikel in der Außenluft.
Technische Daten
Einbauort : Außenluftstutzen am RLT-Gerät
Material Gehäuse : Stahlblech, verzinkt
Farbe : weiß ähnlich RAL 7047
Gewicht : 4 kg
Gewicht mit Verpackung : 2,36 kg
Breite : 550 mm
Höhe : 550 mm
Tiefe : 23 mm
Breite mit Verpackung : 560 mm
Höhe mit Verpackung : 557 mm
Tiefe mit Verpackung : 35 mm
Verpackungseinheit : 1 Stück
Sortiment : X
GTIN (EAN) : 4012799986317
Hersteller: MAICO
PAS-MV4516-V-LV Partikelabscheider
Artikelnummer: 0043.2743
Menge: 1,000 Stck

**10.1620 PAS-MV45 Partikelabscheider Partikelabscheider zum Abscheiden staubiger und grobkörniger Partikel**
Partikelabscheider zum Abscheiden staubiger und
grobkörniger Partikel in der Außenluft.
Technische Daten
Einbauort : Außenluftstutzen am RLT-Gerät
Material Gehäuse : Stahlblech, verzinkt
Farbe : weiß ähnlich RAL 7047
Gewicht : 5 kg
Gewicht mit Verpackung : 2,83 kg
Breite : 680 mm
Höhe : 650 mm
Tiefe : 23 mm
Breite mit Verpackung : 690 mm
Höhe mit Verpackung : 657 mm
Tiefe mit Verpackung : 35 mm
Verpackungseinheit : 1 Stück
Sortiment : X
GTIN (EAN) : 4012799986331
Hersteller: MAICO
PAS-MV4523-V-LV Partikelabscheider
Artikelnummer: 0043.2745
Menge: 1,000 Stck

**10.1621 PAS-MV45 Partikelabscheider Partikelabscheider zum Abscheiden staubiger und grobkörniger Partikel**
Partikelabscheider zum Abscheiden staubiger und
grobkörniger Partikel in der Außenluft.
Technische Daten
Einbauort : Außenluftstutzen am RLT-Gerät
Material Gehäuse : Stahlblech, verzinkt
Farbe : weiß ähnlich RAL 7047
Gewicht : 10 kg
Gewicht mit Verpackung : 4,48 kg
Breite : 1.000 mm
Höhe : 750 mm
Tiefe : 23 mm
Breite mit Verpackung : 1.010 mm
Höhe mit Verpackung : 757 mm
Tiefe mit Verpackung : 35 mm
Verpackungseinheit : 1 Stück
Sortiment : X
GTIN (EAN) : 4012799986355
Hersteller: MAICO
PAS-MV4540-V-LV Partikelabscheider
Artikelnummer: 0043.2747
Menge: 1,000 Stck

**10.1622 PAS-MV45 Partikelabscheider Partikelabscheider zum Abscheiden staubiger und grobkörniger Partikel**
Partikelabscheider zum Abscheiden staubiger und
grobkörniger Partikel in der Außenluft.
Technische Daten
Einbauort : Außenluftstutzen am RLT-Gerät
Material Gehäuse : Stahlblech, verzinkt
Farbe : weiß ähnlich RAL 7047
Gewicht : 14 kg
Gewicht mit Verpackung : 5,31 kg
Breite : 1.284 mm
Höhe : 750 mm
Tiefe : 23 mm
Breite mit Verpackung : 1.294 mm
Höhe mit Verpackung : 757 mm
Tiefe mit Verpackung : 35 mm
Verpackungseinheit : 1 Stück
Sortiment : X
GTIN (EAN) : 4012799986379
Hersteller: MAICO
PAS-MV4555-V-LV Partikelabscheider
Artikelnummer: 0043.2749
Menge: 1,000 Stck

**10.1623 AE 10/1 Innenverschluss, elektrisch Elektrische Innen-Verschlussklappe, Kunststoff, DN 100, verkehrsweiß**
Innenverschlussklappe zur Be- und Entlüftung.
Regulierung der Grundlüftung durch einstellbaren
Öffnungswinkel.
Wärmeenergiesparend durch Öffnung nach Bedarf.
Ansteuerung mit handelsüblichen Ausschaltern,
Zeitschaltern und Nachlaufrelais.
Schutzart IPX4.
Kombinierbar mit dem Fenstereinbausatz FE 100/1.
Technische Daten
Luftrichtung : Be- und Entlüftung
Spannungsart : Wechselstrom
Bemessungsspannung : 230 V
Netzfrequenz : 50 Hz
Leistungsaufnahme : 5 W
INenn : 25 mA
Schutzart : IP X4
Netzzuleitung : 3 x 1,5 mm2
Einbau : innen
Einbauort : Wand / Decke
Einbauart : Aufputz
Einbaulage : senkrecht / waagerecht
Material : Kunststoff
Farbe : verkehrsweiß, ähnlich RAL 9016
Gewicht : 0,31 kg
Gewicht mit Verpackung : 0,42 kg
Klappenart : elektrisch
Nennweite : 100 mm
Geeignet für Nennweite : 100 mm
Breite : 159 mm
Höhe : 159 mm
Tiefe : 85 mm
Breite mit Verpackung : 170 mm
Höhe mit Verpackung : 170 mm
Tiefe mit Verpackung : 110 mm
Umgebungstemperatur : 40  C
Verpackungseinheit : 1 Stück
Sortiment : A
GTIN (EAN) : 4012799514008
Hersteller: MAICO
AE 10/1 Innenverschluss, elektrisch
Artikelnummer: 0151.0400
Menge: 1,000 Stck

**10.1624 AE 15/1 Innenverschluss, elektrisch Elektrische Innen-Verschlussklappe, Kunststoff, DN 150, verkehrsweiß**
Innenverschlussklappe zur Be- und Entlüftung.
Regulierung der Grundlüftung durch einstellbaren
Öffnungswinkel.
Wärmeenergiesparend durch Öffnung nach Bedarf.
Ansteuerung mit handelsüblichen Ausschaltern,
Zeitschaltern und Nachlaufrelais.
Schutzart IPX4.
Technische Daten
Luftrichtung : Be- und Entlüftung
Spannungsart : Wechselstrom
Bemessungsspannung : 230 V
Netzfrequenz : 50 Hz
Leistungsaufnahme : 5 W
Schutzart : IP X4
Netzzuleitung : 3 x 1,5 mm2
Einbau : innen
Einbauort : Wand / Decke
Einbauart : Aufputz
Einbaulage : senkrecht / waagerecht
Material : Kunststoff
Farbe : verkehrsweiß, ähnlich RAL 9016
Gewicht : 0,74 kg
Gewicht mit Verpackung : 1 kg
Klappenart : elektrisch
Nennweite : 150 mm
Geeignet für Nennweite : 150 mm
Breite : 228 mm
Höhe : 228 mm
Tiefe : 108 mm
Breite mit Verpackung : 245 mm
Höhe mit Verpackung : 320 mm
Tiefe mit Verpackung : 125 mm
Umgebungstemperatur : 40  C
Verpackungseinheit : 1 Stück
Sortiment : A
GTIN (EAN) : 4012799514015
Hersteller: MAICO
AE 15/1 Innenverschluss, elektrisch
Artikelnummer: 0151.0401
Menge: 1,000 Stck

**10.1625 ESG 10/2 Innengitter Innengitter für Rohreinschubventilatoren ECA, Nennweite 100**
Innengitter zur Be- und Entlüftung.
Mit Luftfilter.
Mit verdeckten Schraubenlöchern.
Abdeckung zur Reinigung ohne Werkzeug abnehmbar.
Dichtband im Lieferumfang enthalten.
Zubehör: Ersatz-Luftfilter ZRF.
Technische Daten
Luftrichtung : Be- und Entlüftung
Einbau : innen
Einbauort : Wand
Einbauart : Aufputz
Material : Kunststoff
Farbe : verkehrsweiß, ähnlich RAL 9016
Gewicht : 0,12 kg
Gewicht mit Verpackung : 0,13 kg
Filterklasse : ISO Coarse 30 % (G2)
Geeignet für Nennweite : 100 mm
Breite : 150 mm
Höhe : 150 mm
Tiefe : 51,5 mm
Breite mit Verpackung : 151 mm
Höhe mit Verpackung : 151 mm
Tiefe mit Verpackung : 60 mm
Umgebungstemperatur : 60  C
Verpackungseinheit : 1 Stück
Sortiment : A
GTIN (EAN) : 4012799599470
Hersteller: MAICO
ESG 10/2 Innengitter
Artikelnummer: 0059.0947
Menge: 1,000 Stck

**10.1626 IG 20 Innengitter Innengitter zur Be- und Entlüftung, Kunststoff, perlweiß, DN 200**
Innengitter zur Be-und Entlüftung.
Technische Daten
Luftrichtung : Be- und Entlüftung
Druckverlust : 8 Pa
Einbau : innen
Einbauort : Wand
Einbauart : Aufputz
Material : Kunststoff
Farbe : perlweiß, ähnlich RAL 1013
Gewicht : 0,18 kg
Gewicht mit Verpackung : 0,2 kg
Geeignet für Nennweite : 200 mm
Breite : 258 mm
Höhe : 258 mm
Tiefe : 258 mm
Breite mit Verpackung : 258 mm
Höhe mit Verpackung : 258 mm
Tiefe mit Verpackung : 258 mm
Umgebungstemperatur : 65  C
Verpackungseinheit : 1 Stück
Sortiment : C
GTIN (EAN) : 4012799591719
Hersteller: MAICO
IG 20 Innengitter
Artikelnummer: 0059.0171
Menge: 1,000 Stck

**10.1627 IG 25 Innengitter Innengitter zur Be- und Entlüftung, Kunststoff, perlweiß, DN 250**
Innengitter zur Be-und Entlüftung.
Technische Daten
Luftrichtung : Be- und Entlüftung
Druckverlust : 8 Pa
Einbau : innen
Einbauort : Wand
Einbauart : Aufputz
Material : Kunststoff
Farbe : perlweiß, ähnlich RAL 1013
Gewicht : 0,3 kg
Gewicht mit Verpackung : 0,31 kg
Geeignet für Nennweite : 250 mm
Breite : 320 mm
Höhe : 320 mm
Tiefe : 320 mm
Breite mit Verpackung : 320 mm
Höhe mit Verpackung : 320 mm
Tiefe mit Verpackung : 320 mm
Umgebungstemperatur : 65  C
Verpackungseinheit : 1 Stück
Sortiment : C
GTIN (EAN) : 4012799591726
Hersteller: MAICO
IG 25 Innengitter
Artikelnummer: 0059.0172
Menge: 1,000 Stck

**10.1628 IG 30 Innengitter Innengitter zur Be- und Entlüftung, Kunststoff, perlweiß, DN 300**
Innengitter zur Be-und Entlüftung.
Technische Daten
Luftrichtung : Be- und Entlüftung
Druckverlust : 8 Pa
Einbau : innen
Einbauort : Wand
Einbauart : Aufputz
Material : Kunststoff
Farbe : perlweiß, ähnlich RAL 1013
Gewicht : 0,4 kg
Gewicht mit Verpackung : 0,4 kg
Geeignet für Nennweite : 300 mm
Breite : 365 mm
Höhe : 365 mm
Tiefe : 365 mm
Breite mit Verpackung : 365 mm
Höhe mit Verpackung : 365 mm
Tiefe mit Verpackung : 365 mm
Umgebungstemperatur : 65  C
Verpackungseinheit : 1 Stück
Sortiment : C
GTIN (EAN) : 4012799591733
Hersteller: MAICO
IG 30 Innengitter
Artikelnummer: 0059.0173
Menge: 1,000 Stck

**10.1629 IG 35 Innengitter Innengitter zur Be- und Entlüftung, Kunststoff, perlweiß, DN 350**
Innengitter zur Be-und Entlüftung.
Technische Daten
Luftrichtung : Be- und Entlüftung
Druckverlust : 8 Pa
Einbau : innen
Einbauort : Wand
Einbauart : Aufputz
Material : Kunststoff
Farbe : perlweiß, ähnlich RAL 1013
Gewicht : 0,5 kg
Gewicht mit Verpackung : 0,54 kg
Geeignet für Nennweite : 350 mm
Breite : 428 mm
Höhe : 428 mm
Tiefe : 430 mm
Breite mit Verpackung : 428 mm
Höhe mit Verpackung : 428 mm
Tiefe mit Verpackung : 430 mm
Umgebungstemperatur : 65  C
Verpackungseinheit : 1 Stück
Sortiment : C
GTIN (EAN) : 4012799591740
Hersteller: MAICO
IG 35 Innengitter
Artikelnummer: 0059.0174
Menge: 1,000 Stck

**10.1630 IG 40 Innengitter Innengitter zur Be- und Entlüftung, Kunststoff, perlweiß, DN 400**
Innengitter zur Be-und Entlüftung.
Technische Daten
Luftrichtung : Be- und Entlüftung
Druckverlust : 8 Pa
Einbau : innen
Einbauort : Wand
Einbauart : Aufputz
Material : Kunststoff
Farbe : perlweiß, ähnlich RAL 1013
Gewicht : 0,66 kg
Gewicht mit Verpackung : 0,7 kg
Geeignet für Nennweite : 400 mm
Breite : 470 mm
Höhe : 470 mm
Tiefe : 470 mm
Breite mit Verpackung : 470 mm
Höhe mit Verpackung : 470 mm
Tiefe mit Verpackung : 470 mm
Umgebungstemperatur : 65  C
Verpackungseinheit : 1 Stück
Sortiment : C
GTIN (EAN) : 4012799591757
Hersteller: MAICO
IG 40 Innengitter
Artikelnummer: 0059.0175
Menge: 1,000 Stck

**10.1631 IG 45/50 Innengitter Innengitter zur Be- und Entlüftung, Kunststoff, perlweiß, DN 450 / 500**
Innengitter zur Be-und Entlüftung.
Technische Daten
Luftrichtung : Be- und Entlüftung
Druckverlust : 8 Pa
Einbau : innen
Einbauort : Wand
Einbauart : Aufputz
Material : Kunststoff
Farbe : perlweiß, ähnlich RAL 1013
Gewicht : 1 kg
Gewicht mit Verpackung : 1,01 kg
Geeignet für Nennweite : 450 mm / 500 mm
Breite : 580 mm
Höhe : 580 mm
Tiefe : 580 mm
Breite mit Verpackung : 580 mm
Höhe mit Verpackung : 580 mm
Tiefe mit Verpackung : 580 mm
Umgebungstemperatur : 65  C
Verpackungseinheit : 1 Stück
Sortiment : C
GTIN (EAN) : 4012799591764
Hersteller: MAICO
IG 45/50 Innengitter
Artikelnummer: 0059.0176
Menge: 1,000 Stck

**10.1632 MLK 30 w Türlüftungsgitter Türlüftungsgitter für Bad, WC oder Küche, Kunststoff weiß, Türausschni 174**
Türlüftungsgitter für Bad, WC, Küche.  17
MLK 30: Türausschnitt: 271 x 111 mm, Außenmaß:
290 x 125 mm.
MLK 45: Türausschnitt: 432 x 76 mm, Außenmaß:
457 x 92 mm.
Technische Daten
Luftrichtung : Be- und Entlüftung
Einbau : innen
Einbauort : Tür
Material : Kunststoff
Kunststoffangaben : Polystyrol, PVC-frei
Farbe : weiß
Gewicht : 0,2 kg
Gewicht mit Verpackung : 0,22 kg
Freier Querschnitt : 164 cm2
Breite : 290 mm
Höhe : 125 mm
Tiefe : 38 mm
Breite mit Verpackung : 300 mm
Höhe mit Verpackung : 125 mm
Tiefe mit Verpackung : 51 mm
Minimale Türblattstärke : 36 mm
Verpackungseinheit : 1 Stück
Sortiment : A
GTIN (EAN) : 4012799511236
Hersteller: MAICO
MLK 30 weiß Türlüftungsgitter
Artikelnummer: 0151.0123
Menge: 1,000 Stck

**10.1633 MLK 45 w Türlüftungsgitter Türlüftungsgitter für Bad, WC oder Küche, Kunststoff weiß, Türausschni 174**
Türlüftungsgitter für Bad, WC, Küche.  17
MLK 30: Türausschnitt: 271 x 111 mm, Außenmaß:
290 x 125 mm.
MLK 45: Türausschnitt: 432 x 76 mm, Außenmaß:
457 x 92 mm.
Technische Daten
Luftrichtung : Be- und Entlüftung
Einbau : innen
Einbauort : Tür
Material : Kunststoff
Kunststoffangaben : Polystyrol, PVC-frei
Farbe : weiß
Gewicht : 0,27 kg
Gewicht mit Verpackung : 0,31 kg
Freier Querschnitt : 154 cm2
Breite : 457 mm
Höhe : 92 mm
Tiefe : 38 mm
Breite mit Verpackung : 458 mm
Höhe mit Verpackung : 93 mm
Tiefe mit Verpackung : 36 mm
Minimale Türblattstärke : 35 mm
Verpackungseinheit : 1 Stück
Sortiment : A
GTIN (EAN) : 4012799511267
Hersteller: MAICO
MLK 45 weiß Türlüftungsgitter
Artikelnummer: 0151.0126
Menge: 1,000 Stck

**10.1634 SGM 15 Schutzgitter Schutzgitter, Kunststoff, perlweiß, DN 150**
Schutzgitter für Ventilatoren gemäß DIN EN ISO 13857.
Montage an Saug- und Druckseite möglich.
SGM: Aus schlagfestem Kunststoff, perlweiß, ähnlich RAL
1013, für Rohrventilatoren ERM.
SGM ... Ex: Aus Metall für Ventilatoren ERM Ex zum
Einsatz in explosionsgefährdeten Bereichen.
Technische Daten
Luftrichtung : Be- und Entlüftung
Material : Kunststoff
Farbe : perlweiß, ähnlich RAL 1013
Gewicht : 0,05 kg
Gewicht mit Verpackung : 0,1 kg
Geeignet für Nennweite : 150 mm
Breite : 152 mm
Höhe : 152 mm
Tiefe : 27 mm
Breite mit Verpackung : 160 mm
Höhe mit Verpackung : 160 mm
Tiefe mit Verpackung : 40 mm
Verpackungseinheit : 1 Stück
Sortiment : C
GTIN (EAN) : 4012799594253
Hersteller: MAICO
SGM 15 Schutzgitter
Artikelnummer: 0059.0425
Menge: 1,000 Stck

**10.1635 SGM 18 Schutzgitter Schutzgitter, Kunststoff, perlweiß, DN 180**
Schutzgitter für Ventilatoren gemäß DIN EN ISO 13857.
Montage an Saug- und Druckseite möglich.
SGM: Aus schlagfestem Kunststoff, perlweiß, ähnlich RAL
1013, für Rohrventilatoren ERM.
SGM ... Ex: Aus Metall für Ventilatoren ERM Ex zum
Einsatz in explosionsgefährdeten Bereichen.
Technische Daten
Luftrichtung : Be- und Entlüftung
Material : Kunststoff
Farbe : perlweiß, ähnlich RAL 1013
Gewicht : 0,07 kg
Gewicht mit Verpackung : 0,14 kg
Geeignet für Nennweite : 180 mm
Breite : 182 mm
Höhe : 182 mm
Tiefe : 35 mm
Breite mit Verpackung : 190 mm
Höhe mit Verpackung : 190 mm
Tiefe mit Verpackung : 45 mm
Verpackungseinheit : 1 Stück
Sortiment : C
GTIN (EAN) : 4012799596264
Hersteller: MAICO
SGM 18 Schutzgitter
Artikelnummer: 0059.0626
Menge: 1,000 Stck

**10.1636 SGM 18 E Schutzgitter Schutzgitter aus Metall für Ventilator ERM 18 Ex, für den Einsatz in e**
Schutzgitter für Ventilatoren gemäß DIN EN ISO 13857.
Montage an Saug- und Druckseite möglich.
SGM: Aus schlagfestem Kunststoff, perlweiß, ähnlich RAL
1013, für Rohrventilatoren ERM.
SGM ... Ex: Aus Metall für Ventilatoren ERM Ex zum
Einsatz in explosionsgefährdeten Bereichen.
Technische Daten
Luftrichtung : Be- und Entlüftung
Material : Metall
Gewicht : 0,1 kg
Gewicht mit Verpackung : 0,13 kg
Geeignet für Nennweite : 180 mm
Breite : 185 mm
Höhe : 185 mm
Tiefe : 25 mm
Breite mit Verpackung : 190 mm
Höhe mit Verpackung : 190 mm
Tiefe mit Verpackung : 40 mm
Ex-Ausführung : antistatisch
Verpackungseinheit : 1 Stück
Sortiment : G
GTIN (EAN) : 4012799501312
Hersteller: MAICO
SGM 18 Ex Schutzgitter
Artikelnummer: 0150.0131
Menge: 1,000 Stck

**10.1637 SGM 22 E Schutzgitter Schutzgitter aus Metall für Ventilator ERM 22 Ex, für den Einsatz in e**
Schutzgitter für Ventilatoren gemäß DIN EN ISO 13857.
Montage an Saug- und Druckseite möglich.
SGM: Aus schlagfestem Kunststoff, perlweiß, ähnlich RAL
1013, für Rohrventilatoren ERM.
SGM ... Ex: Aus Metall für Ventilatoren ERM Ex zum
Einsatz in explosionsgefährdeten Bereichen.
Technische Daten
Luftrichtung : Be- und Entlüftung
Material : Metall
Gewicht : 0,2 kg
Gewicht mit Verpackung : 0,21 kg
Geeignet für Nennweite : 225 mm
Breite : 225 mm
Höhe : 225 mm
Tiefe : 25 mm
Breite mit Verpackung : 240 mm
Höhe mit Verpackung : 240 mm
Tiefe mit Verpackung : 40 mm
Ex-Ausführung : antistatisch
Verpackungseinheit : 1 Stück
Sortiment : G
GTIN (EAN) : 4012799501329
Hersteller: MAICO
SGM 22 Ex Schutzgitter
Artikelnummer: 0150.0132
Menge: 1,000 Stck

**10.1638 SGM 25 E Schutzgitter Schutzgitter aus Metall für Ventilator ERM 25 Ex, für den Einsatz in e**
Schutzgitter für Ventilatoren gemäß DIN EN ISO 13857.
Montage an Saug- und Druckseite möglich.
SGM: Aus schlagfestem Kunststoff, perlweiß, ähnlich RAL
1013, für Rohrventilatoren ERM.
SGM ... Ex: Aus Metall für Ventilatoren ERM Ex zum
Einsatz in explosionsgefährdeten Bereichen.
Technische Daten
Luftrichtung : Be- und Entlüftung
Material : Metall
Gewicht : 0,2 kg
Gewicht mit Verpackung : 0,24 kg
Geeignet für Nennweite : 250 mm
Breite : 257 mm
Höhe : 257 mm
Tiefe : 25 mm
Breite mit Verpackung : 260 mm
Höhe mit Verpackung : 260 mm
Tiefe mit Verpackung : 40 mm
Ex-Ausführung : antistatisch
Verpackungseinheit : 1 Stück
Sortiment : G
GTIN (EAN) : 4012799501336
Hersteller: MAICO
SGM 25 Ex Schutzgitter
Artikelnummer: 0150.0133
Menge: 1,000 Stck

**10.1639 SG 20 Schutzgitter, Metall Schutzgitter aus Metall für Be- und Entlüftung, DN 200**
Schutzgitter für Ventilatoren gemäß DIN EN ISO 13857.
Passend zu Ventilatoren mit Rohranschlussstutzen.
Montage an Saug- und Druckseite möglich.
Aus antistatischem Material zum Einsatz in
explosionsgefährdeten Bereichen.
Technische Daten
Luftrichtung : Be- und Entlüftung
Material : Draht, chromatiert
Gewicht : 0,2 kg
Gewicht mit Verpackung : 0,24 kg
Geeignet für Nennweite : 200 mm
Breite : 248 mm
Höhe : 248 mm
Tiefe : 5,5 mm
Breite mit Verpackung : 248 mm
Höhe mit Verpackung : 248 mm
Tiefe mit Verpackung : 245 mm
Verpackungseinheit : 1 Stück
Sortiment : C
GTIN (EAN) : 4012799501145
Hersteller: MAICO
SG 20 Schutzgitter, Metall
Artikelnummer: 0150.0114
Menge: 1,000 Stck

**10.1640 SG 25 Schutzgitter, Metall Schutzgitter aus Metall für Be- und Entlüftung, DN 250**
Schutzgitter für Ventilatoren gemäß DIN EN ISO 13857.
Passend zu Ventilatoren mit Rohranschlussstutzen.
Montage an Saug- und Druckseite möglich.
Aus antistatischem Material zum Einsatz in
explosionsgefährdeten Bereichen.
Technische Daten
Luftrichtung : Be- und Entlüftung
Material : Draht, chromatiert
Gewicht : 0,3 kg
Gewicht mit Verpackung : 0,32 kg
Geeignet für Nennweite : 250 mm
Breite : 297 mm
Höhe : 297 mm
Tiefe : 5,5 mm
Breite mit Verpackung : 297 mm
Höhe mit Verpackung : 297 mm
Tiefe mit Verpackung : 300 mm
Verpackungseinheit : 1 Stück
Sortiment : C
GTIN (EAN) : 4012799501152
Hersteller: MAICO
SG 25 Schutzgitter, Metall
Artikelnummer: 0150.0115
Menge: 1,000 Stck

**10.1641 SG 30 Schutzgitter, Metall Schutzgitter aus Metall für Be- und Entlüftung, DN 300**
Schutzgitter für Ventilatoren gemäß DIN EN ISO 13857.
Passend zu Ventilatoren mit Rohranschlussstutzen.
Montage an Saug- und Druckseite möglich.
Aus antistatischem Material zum Einsatz in
explosionsgefährdeten Bereichen.
Technische Daten
Luftrichtung : Be- und Entlüftung
Material : Draht, chromatiert
Gewicht : 0,49 kg
Gewicht mit Verpackung : 0,5 kg
Geeignet für Nennweite : 300 mm
Breite : 369 mm
Höhe : 369 mm
Tiefe : 5,5 mm
Breite mit Verpackung : 369 mm
Höhe mit Verpackung : 369 mm
Tiefe mit Verpackung : 270 mm
Verpackungseinheit : 1 Stück
Sortiment : C
GTIN (EAN) : 4012799501169
Hersteller: MAICO
SG 30 Schutzgitter, Metall
Artikelnummer: 0150.0116
Menge: 1,000 Stck

**10.1642 SG 35 Schutzgitter, Metall Schutzgitter aus Metall für Be- und Entlüftung, DN 350**
Schutzgitter für Ventilatoren gemäß DIN EN ISO 13857.
Passend zu Ventilatoren mit Rohranschlussstutzen.
Montage an Saug- und Druckseite möglich.
Aus antistatischem Material zum Einsatz in
explosionsgefährdeten Bereichen.
Technische Daten
Luftrichtung : Be- und Entlüftung
Material : Draht, chromatiert
Gewicht : 0,59 kg
Gewicht mit Verpackung : 0,6 kg
Geeignet für Nennweite : 350 mm
Breite : 410 mm
Höhe : 410 mm
Tiefe : 5,5 mm
Breite mit Verpackung : 410 mm
Höhe mit Verpackung : 410 mm
Tiefe mit Verpackung : 410 mm
Verpackungseinheit : 1 Stück
Sortiment : C
GTIN (EAN) : 4012799501176
Hersteller: MAICO
SG 35 Schutzgitter, Metall
Artikelnummer: 0150.0117
Menge: 1,000 Stck

**10.1643 SG 40 Schutzgitter, Metall Schutzgitter aus Metall für Be- und Entlüftung, DN 400**
Schutzgitter für Ventilatoren gemäß DIN EN ISO 13857.
Passend zu Ventilatoren mit Rohranschlussstutzen.
Montage an Saug- und Druckseite möglich.
Aus antistatischem Material zum Einsatz in
explosionsgefährdeten Bereichen.
Technische Daten
Luftrichtung : Be- und Entlüftung
Material : Draht, chromatiert
Gewicht : 0,7 kg
Gewicht mit Verpackung : 0,7 kg
Geeignet für Nennweite : 400 mm
Breite : 455 mm
Höhe : 455 mm
Tiefe : 5,5 mm
Breite mit Verpackung : 455 mm
Höhe mit Verpackung : 455 mm
Tiefe mit Verpackung : 455 mm
Verpackungseinheit : 1 Stück
Sortiment : C
GTIN (EAN) : 4012799501183
Hersteller: MAICO
SG 40 Schutzgitter, Metall
Artikelnummer: 0150.0118
Menge: 1,000 Stck

**10.1644 SG 45 Schutzgitter, Metall Schutzgitter aus Metall für Be- und Entlüftung, DN 450**
Schutzgitter für Ventilatoren gemäß DIN EN ISO 13857.
Passend zu Ventilatoren mit Rohranschlussstutzen.
Montage an Saug- und Druckseite möglich.
Aus antistatischem Material zum Einsatz in
explosionsgefährdeten Bereichen.
Technische Daten
Luftrichtung : Be- und Entlüftung
Material : Draht, chromatiert
Gewicht : 0,86 kg
Gewicht mit Verpackung : 0,9 kg
Geeignet für Nennweite : 450 mm
Breite : 500 mm
Höhe : 500 mm
Tiefe : 5,5 mm
Breite mit Verpackung : 500 mm
Höhe mit Verpackung : 500 mm
Tiefe mit Verpackung : 500 mm
Verpackungseinheit : 1 Stück
Sortiment : C
GTIN (EAN) : 4012799501190
Hersteller: MAICO
SG 45 Schutzgitter, Metall
Artikelnummer: 0150.0119
Menge: 1,000 Stck

**10.1645 SG 50 Schutzgitter, Metall Schutzgitter aus Metall für Be- und Entlüftung, DN 500**
Schutzgitter für Ventilatoren gemäß DIN EN ISO 13857.
Passend zu Ventilatoren mit Rohranschlussstutzen.
Montage an Saug- und Druckseite möglich.
Aus antistatischem Material zum Einsatz in
explosionsgefährdeten Bereichen.
Technische Daten
Luftrichtung : Be- und Entlüftung
Material : Draht, chromatiert
Gewicht : 1,09 kg
Gewicht mit Verpackung : 1,1 kg
Geeignet für Nennweite : 500 mm
Breite : 558 mm
Höhe : 558 mm
Tiefe : 5,5 mm
Breite mit Verpackung : 558 mm
Höhe mit Verpackung : 558 mm
Tiefe mit Verpackung : 555 mm
Verpackungseinheit : 1 Stück
Sortiment : C
GTIN (EAN) : 4012799501206
Hersteller: MAICO
SG 50 Schutzgitter, Metall
Artikelnummer: 0150.0120
Menge: 1,000 Stck

**10.1646 SG 56 Schutzgitter, Metall Schutzgitter aus Metall für Be- und Entlüftung, DN 560**
Schutzgitter für Ventilatoren gemäß DIN EN ISO 13857.
Passend zu Ventilatoren mit Rohranschlussstutzen.
Montage an Saug- und Druckseite möglich.
Aus antistatischem Material zum Einsatz in
explosionsgefährdeten Bereichen.
Technische Daten
Luftrichtung : Be- und Entlüftung
Material : Draht, chromatiert
Gewicht : 1,4 kg
Gewicht mit Verpackung : 1,44 kg
Geeignet für Nennweite : 560 mm
Breite : 646 mm
Höhe : 646 mm
Tiefe : 5,5 mm
Breite mit Verpackung : 646 mm
Höhe mit Verpackung : 646 mm
Tiefe mit Verpackung : 645 mm
Verpackungseinheit : 1 Stück
Sortiment : C
GTIN (EAN) : 4012799501213
Hersteller: MAICO
SG 56 Schutzgitter, Metall
Artikelnummer: 0150.0121
Menge: 1,000 Stck

**10.1647 SG 60 Schutzgitter, Metall Schutzgitter aus Metall für Be- und Entlüftung, DN 600**
Schutzgitter für Ventilatoren gemäß DIN EN ISO 13857.
Passend zu Ventilatoren mit Rohranschlussstutzen.
Montage an Saug- und Druckseite möglich.
Aus antistatischem Material zum Einsatz in
explosionsgefährdeten Bereichen.
Technische Daten
Luftrichtung : Be- und Entlüftung
Material : Draht, chromatiert
Gewicht : 1,65 kg
Gewicht mit Verpackung : 1,7 kg
Geeignet für Nennweite : 600 mm
Breite : 698 mm
Höhe : 698 mm
Tiefe : 5,5 mm
Breite mit Verpackung : 698 mm
Höhe mit Verpackung : 698 mm
Tiefe mit Verpackung : 690 mm
Verpackungseinheit : 1 Stück
Sortiment : C
GTIN (EAN) : 4012799501220
Hersteller: MAICO
SG 60 Schutzgitter, Metall
Artikelnummer: 0150.0122
Menge: 1,000 Stck

**10.1648 SGK 20 Schutzgitter, Kunststoff Schutzgitter aus Kunststoff, DN 200**
Schutzgitter für Ventilatoren gemäß DIN EN ISO 13857.
Passend für die Baureihen EZQ / DZQ, EZR / DZR und EZD
/ DZD.
Montage an Saug- und Druckseite möglich.
Kein Einsatz in explosionsgefährdeten Bereichen.
Technische Daten
Luftrichtung : Be- und Entlüftung
Material : Kunststoff
Gewicht : 0,1 kg
Gewicht mit Verpackung : 0,1 kg
Geeignet für Nennweite : 200 mm
Breite : 249 mm
Höhe : 249 mm
Tiefe : 250 mm
Breite mit Verpackung : 249 mm
Höhe mit Verpackung : 249 mm
Tiefe mit Verpackung : 250 mm
Umgebungstemperatur : 65  C
Verpackungseinheit : 1 Stück
Sortiment : C
GTIN (EAN) : 4012799591610
Hersteller: MAICO
SGK 20 Schutzgitter, Kunststoff
Artikelnummer: 0059.0161
Menge: 1,000 Stck

**10.1649 SGK 25 Schutzgitter, Kunststoff Schutzgitter aus Kunststoff, DN 250**
Schutzgitter für Ventilatoren gemäß DIN EN ISO 13857.
Passend für die Baureihen EZQ / DZQ, EZR / DZR und EZD
/ DZD.
Montage an Saug- und Druckseite möglich.
Kein Einsatz in explosionsgefährdeten Bereichen.
Technische Daten
Luftrichtung : Be- und Entlüftung
Material : Kunststoff
Gewicht : 0,1 kg
Gewicht mit Verpackung : 0,1 kg
Geeignet für Nennweite : 250 mm
Breite : 297 mm
Höhe : 297 mm
Tiefe : 295 mm
Breite mit Verpackung : 297 mm
Höhe mit Verpackung : 297 mm
Tiefe mit Verpackung : 295 mm
Umgebungstemperatur : 65  C
Verpackungseinheit : 1 Stück
Sortiment : C
GTIN (EAN) : 4012799591627
Hersteller: MAICO
SGK 25 Schutzgitter, Kunststoff
Artikelnummer: 0059.0162
Menge: 1,000 Stck

**10.1650 SGK 30 Schutzgitter, Kunststoff Schutzgitter aus Kunststoff, DN 300**
Schutzgitter für Ventilatoren gemäß DIN EN ISO 13857.
Passend für die Baureihen EZQ / DZQ, EZR / DZR und EZD
/ DZD.
Montage an Saug- und Druckseite möglich.
Kein Einsatz in explosionsgefährdeten Bereichen.
Technische Daten
Luftrichtung : Be- und Entlüftung
Material : Kunststoff
Gewicht : 0,17 kg
Gewicht mit Verpackung : 0,2 kg
Geeignet für Nennweite : 300 mm
Breite : 369 mm
Höhe : 369 mm
Tiefe : 370 mm
Breite mit Verpackung : 369 mm
Höhe mit Verpackung : 369 mm
Tiefe mit Verpackung : 370 mm
Umgebungstemperatur : 65  C
Verpackungseinheit : 1 Stück
Sortiment : C
GTIN (EAN) : 4012799591634
Hersteller: MAICO
SGK 30 Schutzgitter, Kunststoff
Artikelnummer: 0059.0163
Menge: 1,000 Stck

**10.1651 SGK 35 Schutzgitter, Kunststoff Schutzgitter aus Kunststoff, DN 350**
Schutzgitter für Ventilatoren gemäß DIN EN ISO 13857.
Passend für die Baureihen EZQ / DZQ, EZR / DZR und EZD
/ DZD.
Montage an Saug- und Druckseite möglich.
Kein Einsatz in explosionsgefährdeten Bereichen.
Technische Daten
Luftrichtung : Be- und Entlüftung
Material : Kunststoff
Gewicht : 0,2 kg
Gewicht mit Verpackung : 0,21 kg
Geeignet für Nennweite : 350 mm
Breite : 410 mm
Höhe : 410 mm
Tiefe : 410 mm
Breite mit Verpackung : 410 mm
Höhe mit Verpackung : 410 mm
Tiefe mit Verpackung : 410 mm
Umgebungstemperatur : 65  C
Verpackungseinheit : 1 Stück
Sortiment : C
GTIN (EAN) : 4012799591641
Hersteller: MAICO
SGK 35 Schutzgitter, Kunststoff
Artikelnummer: 0059.0164
Menge: 1,000 Stck

**10.1652 SGK 40 Schutzgitter, Kunststoff Schutzgitter aus Kunststoff, DN 400**
Schutzgitter für Ventilatoren gemäß DIN EN ISO 13857.
Passend für die Baureihen EZQ / DZQ, EZR / DZR und EZD
/ DZD.
Montage an Saug- und Druckseite möglich.
Kein Einsatz in explosionsgefährdeten Bereichen.
Technische Daten
Luftrichtung : Be- und Entlüftung
Material : Kunststoff
Gewicht : 0,26 kg
Gewicht mit Verpackung : 0,3 kg
Geeignet für Nennweite : 400 mm
Breite : 455 mm
Höhe : 455 mm
Tiefe : 455 mm
Breite mit Verpackung : 455 mm
Höhe mit Verpackung : 455 mm
Tiefe mit Verpackung : 455 mm
Umgebungstemperatur : 65  C
Verpackungseinheit : 1 Stück
Sortiment : C
GTIN (EAN) : 4012799591658
Hersteller: MAICO
SGK 40 Schutzgitter, Kunststoff
Artikelnummer: 0059.0165
Menge: 1,000 Stck

**10.1653 SGR 10 Schutzgitter Schutzgitter für Be- und Entlüftung, Metall, DN 100**
Schutzgitter für Ventilatoren gemäß DIN EN ISO 13857.
Passend zu Ventilatoren mit Rohranschlussstutzen.
Montage an Saug- und Druckseite möglich.
Technische Daten
Luftrichtung : Be- und Entlüftung
Material : Draht, chromatiert
Gewicht : 0,06 kg
Gewicht mit Verpackung : 0,06 kg
Geeignet für Nennweite : 100 mm
Breite : 100 mm
Höhe : 100 mm
Tiefe : 100 mm
Breite mit Verpackung : 100 mm
Höhe mit Verpackung : 100 mm
Tiefe mit Verpackung : 100 mm
Verpackungseinheit : 1 Stück
Sortiment : C
GTIN (EAN) : 4012799501237
Hersteller: MAICO
SGR 10 Schutzgitter
Artikelnummer: 0150.0123
Menge: 1,000 Stck

**10.1654 SGR 12 Schutzgitter Schutzgitter für Be- und Entlüftung, Metall, DN 125**
Schutzgitter für Ventilatoren gemäß DIN EN ISO 13857.
Passend zu Ventilatoren mit Rohranschlussstutzen.
Montage an Saug- und Druckseite möglich.
Technische Daten
Luftrichtung : Be- und Entlüftung
Material : Draht, chromatiert
Gewicht : 0,09 kg
Gewicht mit Verpackung : 0,09 kg
Geeignet für Nennweite : 125 mm
Breite : 120 mm
Höhe : 120 mm
Tiefe : 120 mm
Breite mit Verpackung : 120 mm
Höhe mit Verpackung : 120 mm
Tiefe mit Verpackung : 120 mm
Verpackungseinheit : 1 Stück
Sortiment : C
GTIN (EAN) : 4012799501244
Hersteller: MAICO
SGR 12 Schutzgitter
Artikelnummer: 0150.0124
Menge: 1,000 Stck

**10.1655 SGR 16 Schutzgitter Schutzgitter für Be- und Entlüftung, Metall, DN 160**
Schutzgitter für Ventilatoren gemäß DIN EN ISO 13857.
Passend zu Ventilatoren mit Rohranschlussstutzen.
Montage an Saug- und Druckseite möglich.
Technische Daten
Luftrichtung : Be- und Entlüftung
Material : Draht, chromatiert
Gewicht : 0,1 kg
Gewicht mit Verpackung : 0,1 kg
Geeignet für Nennweite : 160 mm
Breite : 160 mm
Höhe : 160 mm
Tiefe : 160 mm
Breite mit Verpackung : 161 mm
Höhe mit Verpackung : 161 mm
Tiefe mit Verpackung : 161 mm
Verpackungseinheit : 1 Stück
Sortiment : C
GTIN (EAN) : 4012799501251
Hersteller: MAICO
SGR 16 Schutzgitter
Artikelnummer: 0150.0125
Menge: 1,000 Stck

**10.1656 SGR 20 Schutzgitter Schutzgitter für Be- und Entlüftung, Metall, DN 200**
Schutzgitter für Ventilatoren gemäß DIN EN ISO 13857.
Passend zu Ventilatoren mit Rohranschlussstutzen.
Montage an Saug- und Druckseite möglich.
Technische Daten
Luftrichtung : Be- und Entlüftung
Material : Draht, chromatiert
Gewicht : 0,2 kg
Gewicht mit Verpackung : 0,2 kg
Geeignet für Nennweite : 200 mm
Breite : 200 mm
Höhe : 200 mm
Tiefe : 200 mm
Breite mit Verpackung : 200 mm
Höhe mit Verpackung : 200 mm
Tiefe mit Verpackung : 200 mm
Verpackungseinheit : 1 Stück
Sortiment : C
GTIN (EAN) : 4012799501268
Hersteller: MAICO
SGR 20 Schutzgitter
Artikelnummer: 0150.0126
Menge: 1,000 Stck

**10.1657 SGR 25 Schutzgitter Schutzgitter für Be- und Entlüftung, Metall, DN 250**
Schutzgitter für Ventilatoren gemäß DIN EN ISO 13857.
Passend zu Ventilatoren mit Rohranschlussstutzen.
Montage an Saug- und Druckseite möglich.
Technische Daten
Luftrichtung : Be- und Entlüftung
Material : Draht, chromatiert
Gewicht : 0,3 kg
Gewicht mit Verpackung : 0,3 kg
Geeignet für Nennweite : 250 mm
Breite : 250 mm
Höhe : 250 mm
Tiefe : 255 mm
Breite mit Verpackung : 250 mm
Höhe mit Verpackung : 250 mm
Tiefe mit Verpackung : 255 mm
Verpackungseinheit : 1 Stück
Sortiment : C
GTIN (EAN) : 4012799501275
Hersteller: MAICO
SGR 25 Schutzgitter
Artikelnummer: 0150.0127
Menge: 1,000 Stck

**10.1658 SGR 31 Schutzgitter Schutzgitter für Be- und Entlüftung, Metall, DN 315**
Schutzgitter für Ventilatoren gemäß DIN EN ISO 13857.
Passend zu Ventilatoren mit Rohranschlussstutzen.
Montage an Saug- und Druckseite möglich.
Technische Daten
Luftrichtung : Be- und Entlüftung
Material : Draht, chromatiert
Gewicht : 0,48 kg
Gewicht mit Verpackung : 0,48 kg
Geeignet für Nennweite : 315 mm
Breite : 315 mm
Höhe : 315 mm
Tiefe : 320 mm
Breite mit Verpackung : 315 mm
Höhe mit Verpackung : 315 mm
Tiefe mit Verpackung : 320 mm
Verpackungseinheit : 1 Stück
Sortiment : C
GTIN (EAN) : 4012799501282
Hersteller: MAICO
SGR 31 Schutzgitter
Artikelnummer: 0150.0128
Menge: 1,000 Stck

**10.1659 SGAI 10 Ausblasschutzgitter Ausblasschutzgitter rund, Stahlblech, silber, DN 100**
Ausblasschutzgitter rund.
Für die Befestigung am Ventilator.
Passend für Baureihe GRM HT.
Technische Daten
Material : Stahlblech
Farbe : silber
Gewicht : 0,06 kg
Gewicht mit Verpackung : 0,06 kg
Baugröße : 100
Breite : 125 mm
Höhe : 115 mm
Tiefe : 2 mm
Breite mit Verpackung : 125 mm
Höhe mit Verpackung : 115 mm
Tiefe mit Verpackung : 2 mm
Verpackungseinheit : 1 Stück
Sortiment : C
GTIN (EAN) : 4012799732884
Hersteller: MAICO
SGAI 10 Ausblasschutzgitter
Artikelnummer: 0073.0288
Menge: 1,000 Stck

**10.1660 SGAI 12 Ausblasschutzgitter Ausblasschutzgitter rund, Stahlblech, silber, DN 120**
Ausblasschutzgitter rund.
Für die Befestigung am Ventilator.
Passend für Baureihe GRM HT.
Technische Daten
Material : Stahlblech
Farbe : silber
Gewicht : 0,12 kg
Gewicht mit Verpackung : 0,12 kg
Baugröße : 120
Breite : 150 mm
Höhe : 150 mm
Tiefe : 2 mm
Breite mit Verpackung : 150 mm
Höhe mit Verpackung : 150 mm
Tiefe mit Verpackung : 2 mm
Verpackungseinheit : 1 Stück
Sortiment : C
GTIN (EAN) : 4012799732891
Hersteller: MAICO
SGAI 12 Ausblasschutzgitter
Artikelnummer: 0073.0289
Menge: 1,000 Stck

**10.1661 SGAI 14 Ausblasschutzgitter Ausblasschutzgitter rund, Stahlblech, silber, DN 140**
Ausblasschutzgitter rund.
Für die Befestigung am Ventilator.
Passend für Baureihe GRM HT.
Technische Daten
Material : Stahlblech
Farbe : silber
Gewicht : 0,13 kg
Gewicht mit Verpackung : 0,13 kg
Baugröße : 140
Breite : 175 mm
Höhe : 175 mm
Tiefe : 2 mm
Breite mit Verpackung : 175 mm
Höhe mit Verpackung : 175 mm
Tiefe mit Verpackung : 2 mm
Verpackungseinheit : 1 Stück
Sortiment : C
GTIN (EAN) : 4012799732907
Hersteller: MAICO
SGAI 14 Ausblasschutzgitter
Artikelnummer: 0073.0290
Menge: 1,000 Stck

**10.1662 SGAI 16 Ausblasschutzgitter Ausblasschutzgitter rund, Stahlblech, silber, DN 160**
Ausblasschutzgitter rund.
Für die Befestigung am Ventilator.
Passend für Baureihe GRM HT.
Technische Daten
Material : Stahlblech
Farbe : silber
Gewicht : 0,15 kg
Gewicht mit Verpackung : 0,15 kg
Baugröße : 160
Breite : 195 mm
Höhe : 195 mm
Tiefe : 2 mm
Breite mit Verpackung : 195 mm
Höhe mit Verpackung : 195 mm
Tiefe mit Verpackung : 2 mm
Verpackungseinheit : 1 Stück
Sortiment : C
GTIN (EAN) : 4012799732914
Hersteller: MAICO
SGAI 16 Ausblasschutzgitter
Artikelnummer: 0073.0291
Menge: 1,000 Stck

**10.1663 SGAI 18 Ausblasschutzgitter Ausblasschutzgitter rund, Stahlblech, silber, DN 180**
Ausblasschutzgitter rund.
Für die Befestigung am Ventilator.
Passend für Baureihe GRM HT.
Technische Daten
Material : Stahlblech
Farbe : silber
Gewicht : 0,2 kg
Gewicht mit Verpackung : 0,2 kg
Baugröße : 180
Breite : 210 mm
Höhe : 210 mm
Tiefe : 2 mm
Breite mit Verpackung : 210 mm
Höhe mit Verpackung : 210 mm
Tiefe mit Verpackung : 2 mm
Verpackungseinheit : 1 Stück
Sortiment : C
GTIN (EAN) : 4012799732921
Hersteller: MAICO
SGAI 18 Ausblasschutzgitter
Artikelnummer: 0073.0292
Menge: 1,000 Stck

**10.1664 SGAI ES Ausblasschutzgitter Ausblasschutzgitter rechteckig, Edelstahl, silber, DN 100**
Schutzgitter rechteckig.
Für die Befestigung am Ventilator.
Passend für die Baureihen GRM ES und GRM ES Ex.

Technische Daten
Material : Edelstahl
Farbe : silber
Gewicht : 0,06 kg
Gewicht mit Verpackung : 0,06 kg
Baugröße : 100
Breite : 125 mm
Höhe : 115 mm
Tiefe : 2 mm
Breite mit Verpackung : 125 mm
Höhe mit Verpackung : 115 mm
Tiefe mit Verpackung : 2 mm
Verpackungseinheit : 1 Stück
Sortiment : C
GTIN (EAN) : 4012799733256
Hersteller: MAICO
SGAI ES 10 Ausblasschutzgitter
Artikelnummer: 0073.0325
Menge: 1,000 Stck

**10.1665 SGAI ES Ausblasschutzgitter Ausblasschutzgitter rechteckig, Edelstahl, silber, DN 125**
Schutzgitter rechteckig.
Für die Befestigung am Ventilator.
Passend für die Baureihen GRM ES und GRM ES Ex.

Technische Daten
Material : Edelstahl
Farbe : silber
Gewicht : 0,12 kg
Gewicht mit Verpackung : 0,12 kg
Baugröße : 125
Breite : 150 mm
Höhe : 150 mm
Tiefe : 2 mm
Breite mit Verpackung : 150 mm
Höhe mit Verpackung : 150 mm
Tiefe mit Verpackung : 2 mm
Verpackungseinheit : 1 Stück
Sortiment : C
GTIN (EAN) : 4012799733263
Hersteller: MAICO
SGAI ES 12 Ausblasschutzgitter
Artikelnummer: 0073.0326
Menge: 1,000 Stck

**10.1666 SGAI ES Ausblasschutzgitter Ausblasschutzgitter rechteckig, Edelstahl, silber, DN 140**
Schutzgitter rechteckig.
Für die Befestigung am Ventilator.
Passend für die Baureihen GRM ES und GRM ES Ex.

Technische Daten
Material : Edelstahl
Farbe : silber
Gewicht : 0,13 kg
Gewicht mit Verpackung : 0,13 kg
Baugröße : 140
Breite : 175 mm
Höhe : 175 mm
Tiefe : 2 mm
Breite mit Verpackung : 175 mm
Höhe mit Verpackung : 175 mm
Tiefe mit Verpackung : 2 mm
Verpackungseinheit : 1 Stück
Sortiment : C
GTIN (EAN) : 4012799733270
Hersteller: MAICO
SGAI ES 14 Ausblasschutzgitter
Artikelnummer: 0073.0327
Menge: 1,000 Stck

**10.1667 SGAI ES Ausblasschutzgitter Ausblasschutzgitter rechteckig, Edelstahl, silber, DN 160**
Schutzgitter rechteckig.
Für die Befestigung am Ventilator.
Passend für die Baureihen GRM ES und GRM ES Ex.

Technische Daten
Material : Edelstahl
Farbe : silber
Gewicht : 0,15 kg
Gewicht mit Verpackung : 0,15 kg
Baugröße : 160
Breite : 195 mm
Höhe : 195 mm
Tiefe : 2 mm
Breite mit Verpackung : 195 mm
Höhe mit Verpackung : 195 mm
Tiefe mit Verpackung : 2 mm
Verpackungseinheit : 1 Stück
Sortiment : C
GTIN (EAN) : 4012799733287
Hersteller: MAICO
SGAI ES 16 Ausblasschutzgitter
Artikelnummer: 0073.0328
Menge: 1,000 Stck

**10.1668 SGAI ES Ausblasschutzgitter Ausblasschutzgitter rechteckig, Edelstahl, silber, DN 180**
Schutzgitter rechteckig.
Für die Befestigung am Ventilator.
Passend für die Baureihen GRM ES und GRM ES Ex.

Technische Daten
Material : Edelstahl
Farbe : silber
Gewicht : 0,2 kg
Gewicht mit Verpackung : 0,2 kg
Baugröße : 180
Breite : 210 mm
Höhe : 210 mm
Tiefe : 2 mm
Breite mit Verpackung : 210 mm
Höhe mit Verpackung : 210 mm
Tiefe mit Verpackung : 2 mm
Verpackungseinheit : 1 Stück
Sortiment : C
GTIN (EAN) : 4012799733294
Hersteller: MAICO
SGAI ES 18 Ausblasschutzgitter
Artikelnummer: 0073.0329
Menge: 1,000 Stck

**10.1669 SGAI GR Ausblasschutzgitter Ausblasschutzgitter rechteckig, Stahl, silber, DN 200**
Schutzgitter rechteckig.
Für die Befestigung am Ventilator.
Passend für die Baureihe GRM HD Ex.
Technische Daten
Material : Stahlblech
Farbe : silber
Gewicht : 0,7 kg
Gewicht mit Verpackung : 0,7 kg
Baugröße : 200
Breite : 195 mm
Höhe : 260 mm
Tiefe : 2 mm
Breite mit Verpackung : 195 mm
Höhe mit Verpackung : 260 mm
Tiefe mit Verpackung : 2 mm
Verpackungseinheit : 1 Stück
Sortiment : C
GTIN (EAN) : 4012799734253
Hersteller: MAICO
SGAI GR 20 Ausblasschutzgitter
Artikelnummer: 0073.0425
Menge: 1,000 Stck

**10.1670 SGAI GR Ausblasschutzgitter Ausblasschutzgitter rechteckig, Stahl, silber, DN 220**
Schutzgitter rechteckig.
Für die Befestigung am Ventilator.
Passend für die Baureihe GRM HD Ex.
Technische Daten
Material : Stahlblech
Farbe : silber
Gewicht : 0,8 kg
Gewicht mit Verpackung : 0,8 kg
Baugröße : 220
Breite : 215 mm
Höhe : 260 mm
Tiefe : 2 mm
Breite mit Verpackung : 215 mm
Höhe mit Verpackung : 260 mm
Tiefe mit Verpackung : 2 mm
Verpackungseinheit : 1 Stück
Sortiment : C
GTIN (EAN) : 4012799734260
Hersteller: MAICO
SGAI GR 22 Ausblasschutzgitter
Artikelnummer: 0073.0426
Menge: 1,000 Stck

**10.1671 SGAI GR Ausblasschutzgitter Ausblasschutzgitter rechteckig, Stahl, silber, DN 250**
Schutzgitter rechteckig.
Für die Befestigung am Ventilator.
Passend für die Baureihe GRM HD Ex.
Technische Daten
Material : Stahlblech
Farbe : silber
Gewicht : 1 kg
Gewicht mit Verpackung : 1 kg
Baugröße : 250
Breite : 235 mm
Höhe : 280 mm
Tiefe : 2 mm
Breite mit Verpackung : 235 mm
Höhe mit Verpackung : 280 mm
Tiefe mit Verpackung : 2 mm
Verpackungseinheit : 1 Stück
Sortiment : C
GTIN (EAN) : 4012799734277
Hersteller: MAICO
SGAI GR 25 Ausblasschutzgitter
Artikelnummer: 0073.0427
Menge: 1,000 Stck

**10.1672 SGAI GR Ausblasschutzgitter Ausblasschutzgitter rechteckig, Stahl, silber, DN 280**
Schutzgitter rechteckig.
Für die Befestigung am Ventilator.
Passend für die Baureihe GRM HD Ex.
Technische Daten
Material : Stahlblech
Farbe : silber
Gewicht : 1,2 kg
Gewicht mit Verpackung : 1,2 kg
Baugröße : 280
Breite : 255 mm
Höhe : 320 mm
Tiefe : 2 mm
Breite mit Verpackung : 255 mm
Höhe mit Verpackung : 320 mm
Tiefe mit Verpackung : 2 mm
Verpackungseinheit : 1 Stück
Sortiment : C
GTIN (EAN) : 4012799734284
Hersteller: MAICO
SGAI GR 28 Ausblasschutzgitter
Artikelnummer: 0073.0428
Menge: 1,000 Stck

**10.1673 SGAI GR Ausblasschutzgitter Ausblasschutzgitter rechteckig, Stahl, silber, DN 310**
Schutzgitter rechteckig.
Für die Befestigung am Ventilator.
Passend für die Baureihe GRM HD Ex.
Technische Daten
Material : Stahlblech
Farbe : silber
Gewicht : 1,4 kg
Gewicht mit Verpackung : 1,4 kg
Baugröße : 310
Breite : 275 mm
Höhe : 360 mm
Tiefe : 2 mm
Breite mit Verpackung : 275 mm
Höhe mit Verpackung : 360 mm
Tiefe mit Verpackung : 2 mm
Verpackungseinheit : 1 Stück
Sortiment : C
GTIN (EAN) : 4012799734291
Hersteller: MAICO
SGAI GR 31 Ausblasschutzgitter
Artikelnummer: 0073.0429
Menge: 1,000 Stck

**10.1674 SGAI GR Ausblasschutzgitter Ausblasschutzgitter rechteckig, Stahl, silber, DN 350**
Schutzgitter rechteckig.
Für die Befestigung am Ventilator.
Passend für die Baureihe GRM HD Ex.
Technische Daten
Material : Stahlblech
Farbe : silber
Gewicht : 1,6 kg
Gewicht mit Verpackung : 1,6 kg
Baugröße : 350
Breite : 300 mm
Höhe : 400 mm
Tiefe : 2 mm
Breite mit Verpackung : 300 mm
Höhe mit Verpackung : 400 mm
Tiefe mit Verpackung : 2 mm
Verpackungseinheit : 1 Stück
Sortiment : C
GTIN (EAN) : 4012799734307
Hersteller: MAICO
SGAI GR 35 Ausblasschutzgitter
Artikelnummer: 0073.0430
Menge: 1,000 Stck

**10.1675 SGAI GR Ausblasschutzgitter Ausblasschutzgitter rechteckig, Stahl, silber, DN 400**
Schutzgitter rechteckig.
Für die Befestigung am Ventilator.
Passend für die Baureihe GRM HD Ex.
Technische Daten
Material : Stahlblech
Farbe : silber
Gewicht : 2,2 kg
Gewicht mit Verpackung : 2,2 kg
Baugröße : 400
Breite : 350 mm
Höhe : 465 mm
Tiefe : 2 mm
Breite mit Verpackung : 350 mm
Höhe mit Verpackung : 465 mm
Tiefe mit Verpackung : 2 mm
Verpackungseinheit : 1 Stück
Sortiment : C
GTIN (EAN) : 4012799734314
Hersteller: MAICO
SGAI GR 40 Ausblasschutzgitter
Artikelnummer: 0073.0431
Menge: 1,000 Stck

**10.1676 SGAI GR Ausblasschutzgitter Ausblasschutzgitter rechteckig, Stahl, silber, DN 450**
Schutzgitter rechteckig.
Für die Befestigung am Ventilator.
Passend für die Baureihe GRM HD Ex.
Technische Daten
Material : Stahlblech
Farbe : silber
Gewicht : 2,6 kg
Gewicht mit Verpackung : 2,6 kg
Baugröße : 450
Breite : 380 mm
Höhe : 510 mm
Tiefe : 2 mm
Breite mit Verpackung : 380 mm
Höhe mit Verpackung : 510 mm
Tiefe mit Verpackung : 2 mm
Verpackungseinheit : 1 Stück
Sortiment : C
GTIN (EAN) : 4012799734321
Hersteller: MAICO
SGAI GR 45 Ausblasschutzgitter
Artikelnummer: 0073.0432
Menge: 1,000 Stck

**10.1677 SGCI 63 Berührungsschutzgitter Berührungsschutzgitter für die freie Ansaugung in konischer Ausführung 1**
Schutzgitter in konischer Ausführung.
Für Ventilatoren mit einem kurzen Gehäuse.
Das Schutzgutter verhindert den zufälligen Kontakt mit
beweglichen Teilen des Ventilators.
Technische Daten
Einbauort : Ventilator
Material : Stahlblech
Farbe : silber
Gewicht : 3 kg
Gewicht mit Verpackung : 3 kg
Nennweite : 630 mm
Breite : 165 mm
Höhe : 632 mm
Tiefe : 165 mm
Breite mit Verpackung : 165 mm
Höhe mit Verpackung : 632 mm
Tiefe mit Verpackung : 165 mm
Verpackungseinheit : 1 Stück
Sortiment : C
GTIN (EAN) : 4012799730934
Hersteller: MAICO
SGCI 63 Berührungsschutzgitter
Artikelnummer: 0073.0093
Menge: 1,000 Stck

**10.1678 SGCI 71 Berührungsschutzgitter Berührungsschutzgitter für die freie Ansaugung in konischer Ausführung 1**
Schutzgitter in konischer Ausführung.
Für Ventilatoren mit einem kurzen Gehäuse.
Das Schutzgutter verhindert den zufälligen Kontakt mit
beweglichen Teilen des Ventilators.
Technische Daten
Einbauort : Ventilator
Material : Stahlblech
Farbe : silber
Gewicht : 4,5 kg
Gewicht mit Verpackung : 4,5 kg
Nennweite : 710 mm
Breite : 165 mm
Höhe : 713 mm
Tiefe : 165 mm
Breite mit Verpackung : 165 mm
Höhe mit Verpackung : 713 mm
Tiefe mit Verpackung : 165 mm
Verpackungseinheit : 1 Stück
Sortiment : C
GTIN (EAN) : 4012799730941
Hersteller: MAICO
SGCI 71 Berührungsschutzgitter
Artikelnummer: 0073.0094
Menge: 1,000 Stck

**10.1679 SGCI 80 Berührungsschutzgitter Berührungsschutzgitter für die freie Ansaugung in konischer Ausführung 1**
Schutzgitter in konischer Ausführung.
Für Ventilatoren mit einem kurzen Gehäuse.
Das Schutzgutter verhindert den zufälligen Kontakt mit
beweglichen Teilen des Ventilators.
Technische Daten
Einbauort : Ventilator
Material : Stahlblech
Farbe : silber
Gewicht : 5,8 kg
Gewicht mit Verpackung : 5,8 kg
Nennweite : 800 mm
Breite : 162 mm
Höhe : 798 mm
Tiefe : 162 mm
Breite mit Verpackung : 162 mm
Höhe mit Verpackung : 798 mm
Tiefe mit Verpackung : 162 mm
Verpackungseinheit : 1 Stück
Sortiment : C
GTIN (EAN) : 4012799730958
Hersteller: MAICO
SGCI 80 Berührungsschutzgitter
Artikelnummer: 0073.0095
Menge: 1,000 Stck

**10.1680 SGCI 90 Berührungsschutzgitter Berührungsschutzgitter für die freie Ansaugung in konischer Ausführung 1**
Schutzgitter in konischer Ausführung.
Für Ventilatoren mit einem kurzen Gehäuse.
Das Schutzgutter verhindert den zufälligen Kontakt mit
beweglichen Teilen des Ventilators.
Technische Daten
Einbauort : Ventilator
Material : Stahlblech
Farbe : silber
Gewicht : 7 kg
Gewicht mit Verpackung : 7 kg
Nennweite : 900 mm
Breite : 313 mm
Höhe : 898 mm
Tiefe : 313 mm
Breite mit Verpackung : 313 mm
Höhe mit Verpackung : 898 mm
Tiefe mit Verpackung : 313 mm
Verpackungseinheit : 1 Stück
Sortiment : C
GTIN (EAN) : 4012799730965
Hersteller: MAICO
SGCI 90 Berührungsschutzgitter
Artikelnummer: 0073.0096
Menge: 1,000 Stck

**10.1681 SGCI 100 Berührungsschutzgitter Berührungsschutzgitter für die freie Ansaugung in konischer Ausführung 1**
Schutzgitter in konischer Ausführung.
Für Ventilatoren mit einem kurzen Gehäuse.
Das Schutzgutter verhindert den zufälligen Kontakt mit
beweglichen Teilen des Ventilators.
Technische Daten
Einbauort : Ventilator
Material : Stahlblech
Farbe : silber
Gewicht : 8,5 kg
Gewicht mit Verpackung : 8,5 kg
Nennweite : 1.000 mm
Breite : 307 mm
Höhe : 1.016 mm
Tiefe : 307 mm
Breite mit Verpackung : 307 mm
Höhe mit Verpackung : 1.016 mm
Tiefe mit Verpackung : 307 mm
Verpackungseinheit : 1 Stück
Sortiment : C
GTIN (EAN) : 4012799732136
Hersteller: MAICO
SGCI 100 Berührungsschutzgitter
Artikelnummer: 0073.0213
Menge: 1,000 Stck

**10.1682 SGCI 112 Berührungsschutzgitter Berührungsschutzgitter für die freie Ansaugung in konischer Ausführung 1**
Schutzgitter in konischer Ausführung.
Für Ventilatoren mit einem kurzen Gehäuse.
Das Schutzgutter verhindert den zufälligen Kontakt mit
beweglichen Teilen des Ventilators.
Technische Daten
Einbauort : Ventilator
Material : Stahlblech
Farbe : silber
Gewicht : 10 kg
Gewicht mit Verpackung : 10 kg
Nennweite : 1.120 mm
Breite : 307 mm
Höhe : 1.136 mm
Tiefe : 307 mm
Breite mit Verpackung : 307 mm
Höhe mit Verpackung : 1.136 mm
Tiefe mit Verpackung : 307 mm
Verpackungseinheit : 1 Stück
Sortiment : C
GTIN (EAN) : 4012799732143
Hersteller: MAICO
SGCI 112 Berührungsschutzgitter
Artikelnummer: 0073.0214
Menge: 1,000 Stck

**10.1683 SGCI 125 Berührungsschutzgitter Berührungsschutzgitter für die freie Ansaugung in konischer Ausführung 1**
Schutzgitter in konischer Ausführung.
Für Ventilatoren mit einem kurzen Gehäuse.
Das Schutzgutter verhindert den zufälligen Kontakt mit
beweglichen Teilen des Ventilators.
Technische Daten
Einbauort : Ventilator
Material : Stahlblech
Farbe : silber
Gewicht : 11 kg
Gewicht mit Verpackung : 11 kg
Nennweite : 1.250 mm
Breite : 307 mm
Höhe : 1.265 mm
Tiefe : 307 mm
Breite mit Verpackung : 307 mm
Höhe mit Verpackung : 1.265 mm
Tiefe mit Verpackung : 307 mm
Verpackungseinheit : 1 Stück
Sortiment : C
GTIN (EAN) : 4012799732150
Hersteller: MAICO
SGCI 125 Berührungsschutzgitter
Artikelnummer: 0073.0215
Menge: 1,000 Stck

**10.1684 SGEI 10 Ansaugschutzgitter Ansaugschutzgitter rund, Stahl, grau, DN 100**
Ansaugschutzgitter rund.
Für die Befestigung am Ventilator.
Passend für die Baureihen GRM HT und GRM Ex.
Technische Daten
Material : Stahl
Farbe : grau
Gewicht : 0,06 kg
Gewicht mit Verpackung : 0,06 kg
Baugröße : 100
Breite : 130 mm
Höhe : 110 mm
Tiefe : 5 mm
Breite mit Verpackung : 130 mm
Höhe mit Verpackung : 110 mm
Tiefe mit Verpackung : 5 mm
Verpackungseinheit : 1 Stück
Sortiment : C
GTIN (EAN) : 4012799732846
Hersteller: MAICO
SGEI 10 Ansaugschutzgitter
Artikelnummer: 0073.0284
Menge: 1,000 Stck

**10.1685 SGEI 12 Ansaugschutzgitter Ansaugschutzgitter rund, Stahl, grau, DN 120**
Ansaugschutzgitter rund.
Für die Befestigung am Ventilator.
Passend für die Baureihen GRM HT und GRM Ex.
Technische Daten
Material : Stahl
Farbe : grau
Gewicht : 0,12 kg
Gewicht mit Verpackung : 0,12 kg
Baugröße : 120
Breite : 160 mm
Höhe : 131 mm
Tiefe : 5 mm
Breite mit Verpackung : 160 mm
Höhe mit Verpackung : 131 mm
Tiefe mit Verpackung : 5 mm
Verpackungseinheit : 1 Stück
Sortiment : C
GTIN (EAN) : 4012799732853
Hersteller: MAICO
SGEI 12 Ansaugschutzgitter
Artikelnummer: 0073.0285
Menge: 1,000 Stck

**10.1686 SGEI 14 Ansaugschutzgitter Ansaugschutzgitter rund, Stahl, grau, DN 140**
Ansaugschutzgitter rund.
Für die Befestigung am Ventilator.
Passend für die Baureihen GRM HT und GRM Ex.
Technische Daten
Material : Stahl
Farbe : grau
Gewicht : 0,12 kg
Gewicht mit Verpackung : 0,12 kg
Baugröße : 140
Breite : 180 mm
Höhe : 152 mm
Tiefe : 5 mm
Breite mit Verpackung : 180 mm
Höhe mit Verpackung : 152 mm
Tiefe mit Verpackung : 5 mm
Verpackungseinheit : 1 Stück
Sortiment : C
GTIN (EAN) : 4012799732860
Hersteller: MAICO
SGEI 14 Ansaugschutzgitter
Artikelnummer: 0073.0286
Menge: 1,000 Stck

**10.1687 SGEI 16- Ansaugschutzgitter Ansaugschutzgitter rund, Stahl, grau, DN 160-180**
Ansaugschutzgitter rund.
Für die Befestigung am Ventilator.
Passend für die Baureihen GRM HT und GRM Ex.
Technische Daten
Material : Stahl
Farbe : grau
Gewicht : 0,15 kg
Gewicht mit Verpackung : 0,15 kg
Breite : 222 mm
Höhe : 194 mm
Tiefe : 5 mm
Breite mit Verpackung : 222 mm
Höhe mit Verpackung : 194 mm
Tiefe mit Verpackung : 5 mm
Verpackungseinheit : 1 Stück
Sortiment : C
GTIN (EAN) : 4012799732877
Hersteller: MAICO
SGEI 16-18 Ansaugschutzgitter
Artikelnummer: 0073.0287
Menge: 1,000 Stck

**10.1688 SGEI ES Ansaugschutzgitter Ansaugschutzgitter rund, Edelstahl, silber, DN 100**
Schutzgitter rund in Edelstahl.
Für die Befestigung am Ventilator.
Passend für die Baureihen GRM ES und GRM ES Ex.
Technische Daten
Material : Edelstahl
Farbe : silber
Gewicht : 0,06 kg
Gewicht mit Verpackung : 0,06 kg
Baugröße : 100
Breite : 140 mm
Höhe : 140 mm
Tiefe : 1 mm
Breite mit Verpackung : 140 mm
Höhe mit Verpackung : 140 mm
Tiefe mit Verpackung : 1 mm
Verpackungseinheit : 1 Stück
Sortiment : C
GTIN (EAN) : 4012799733300
Hersteller: MAICO
SGEI ES 10 Ansaugschutzgitter
Artikelnummer: 0073.0330
Menge: 1,000 Stck

**10.1689 SGEI ES Ansaugschutzgitter Ansaugschutzgitter rund, Edelstahl, silber, DN 120**
Schutzgitter rund in Edelstahl.
Für die Befestigung am Ventilator.
Passend für die Baureihen GRM ES und GRM ES Ex.
Technische Daten
Material : Edelstahl
Farbe : silber
Gewicht : 0,12 kg
Gewicht mit Verpackung : 0,12 kg
Baugröße : 120
Breite : 170 mm
Höhe : 170 mm
Tiefe : 1 mm
Breite mit Verpackung : 170 mm
Höhe mit Verpackung : 170 mm
Tiefe mit Verpackung : 1 mm
Verpackungseinheit : 1 Stück
Sortiment : C
GTIN (EAN) : 4012799733317
Hersteller: MAICO
SGEI ES 12 Ansaugschutzgitter
Artikelnummer: 0073.0331
Menge: 1,000 Stck

**10.1690 SGEI ES Ansaugschutzgitter Ansaugschutzgitter rund, Edelstahl, silber, DN 140**
Schutzgitter rund in Edelstahl.
Für die Befestigung am Ventilator.
Passend für die Baureihen GRM ES und GRM ES Ex.
Technische Daten
Material : Edelstahl
Farbe : silber
Gewicht : 0,12 kg
Gewicht mit Verpackung : 0,12 kg
Baugröße : 140
Breite : 190 mm
Höhe : 190 mm
Tiefe : 1 mm
Breite mit Verpackung : 190 mm
Höhe mit Verpackung : 190 mm
Tiefe mit Verpackung : 1 mm
Verpackungseinheit : 1 Stück
Sortiment : C
GTIN (EAN) : 4012799733324
Hersteller: MAICO
SGEI ES 14 Ansaugschutzgitter
Artikelnummer: 0073.0332
Menge: 1,000 Stck

**10.1691 SGEI ES Ansaugschutzgitter Ansaugschutzgitter rund, Edelstahl, silber, DN 160-180**
Schutzgitter rund in Edelstahl.
Für die Befestigung am Ventilator.
Passend für die Baureihen GRM ES und GRM ES Ex.
Technische Daten
Material : Edelstahl
Farbe : silber
Gewicht : 0,15 kg
Gewicht mit Verpackung : 0,15 kg
Breite : 232 mm
Höhe : 232 mm
Tiefe : 1 mm
Breite mit Verpackung : 232 mm
Höhe mit Verpackung : 232 mm
Tiefe mit Verpackung : 1 mm
Verpackungseinheit : 1 Stück
Sortiment : C
GTIN (EAN) : 4012799733331
Hersteller: MAICO
SGEI ES 16-18 Ansaugschutzgitter
Artikelnummer: 0073.0333
Menge: 1,000 Stck

**10.1692 SGEI M 2 Ansaugschutzgitter Ansaugschutzgitter rund, Stahl, silber, DN 200, 225, 250**
Ansaugschutzgitter rund.
Für die Befestigung am Ventilator.
Passend für die Baureihe GRM HD Ex.
Technische Daten
Material : Stahl
Farbe : silber
Gewicht : 0,4 kg
Gewicht mit Verpackung : 0,4 kg
Baugröße : 200
Breite : 305 mm
Höhe : 260 mm
Tiefe : 4 mm
Breite mit Verpackung : 305 mm
Höhe mit Verpackung : 260 mm
Tiefe mit Verpackung : 4 mm
Verpackungseinheit : 1 Stück
Sortiment : C
GTIN (EAN) : 4012799734208
Hersteller: MAICO
SGEI M 20-25-50 Ansaugschutzgitter
Artikelnummer: 0073.0420
Menge: 1,000 Stck

**10.1693 SGEI K 2 Ansaugschutzgitter Ansaugschutzgitter rund, Stahl, silber, DN 200**
Schutzgitter rund gemäß ISO 10615.
Passend für die Baureihen GRK R und GRK R Ex.
Technische Daten
Material : Stahl
Farbe : silber
Gewicht : 0,2 kg
Gewicht mit Verpackung : 0,2 kg
Baugröße : 200
Breite : 158 mm
Höhe : 14 mm
Tiefe : 2,4 mm
Breite mit Verpackung : 158 mm
Höhe mit Verpackung : 14 mm
Tiefe mit Verpackung : 2,4 mm
Verpackungseinheit : 1 Stück
Sortiment : C
GTIN (EAN) : 4012799734628
Hersteller: MAICO
SGEI K 20 Ansaugschutzgitter
Artikelnummer: 0073.0462
Menge: 1,000 Stck

**10.1694 SGEI K 2 Ansaugschutzgitter Ansaugschutzgitter rund, Stahl, silber, DN 250**
Schutzgitter rund gemäß ISO 10615.
Passend für die Baureihen GRK R und GRK R Ex.
Technische Daten
Material : Stahl
Farbe : silber
Gewicht : 0,2 kg
Gewicht mit Verpackung : 0,2 kg
Baugröße : 250
Breite : 200 mm
Höhe : 14 mm
Tiefe : 2,4 mm
Breite mit Verpackung : 200 mm
Höhe mit Verpackung : 14 mm
Tiefe mit Verpackung : 2,4 mm
Verpackungseinheit : 1 Stück
Sortiment : C
GTIN (EAN) : 4012799734635
Hersteller: MAICO
SGEI K 25 Ansaugschutzgitter
Artikelnummer: 0073.0463
Menge: 1,000 Stck

**10.1695 SGEI K 2 Ansaugschutzgitter Ansaugschutzgitter rund, Stahl, silber, DN 280**
Schutzgitter rund gemäß ISO 10615.
Passend für die Baureihen GRK R und GRK R Ex.
Technische Daten
Material : Stahl
Farbe : silber
Gewicht : 0,3 kg
Gewicht mit Verpackung : 0,3 kg
Baugröße : 280
Breite : 280 mm
Höhe : 14 mm
Tiefe : 2,4 mm
Breite mit Verpackung : 280 mm
Höhe mit Verpackung : 14 mm
Tiefe mit Verpackung : 2,4 mm
Verpackungseinheit : 1 Stück
Sortiment : C
GTIN (EAN) : 4012799734642
Hersteller: MAICO
SGEI K 28 Ansaugschutzgitter
Artikelnummer: 0073.0464
Menge: 1,000 Stck

**10.1696 SGEI K 3 Ansaugschutzgitter Ansaugschutzgitter rund, Stahl, silber, DN 310**
Schutzgitter rund gemäß ISO 10615.
Passend für die Baureihen GRK R und GRK R Ex.
Technische Daten
Material : Stahl
Farbe : silber
Gewicht : 0,4 kg
Gewicht mit Verpackung : 0,4 kg
Baugröße : 310
Breite : 310 mm
Höhe : 14 mm
Tiefe : 2,4 mm
Breite mit Verpackung : 310 mm
Höhe mit Verpackung : 14 mm
Tiefe mit Verpackung : 2,4 mm
Verpackungseinheit : 1 Stück
Sortiment : C
GTIN (EAN) : 4012799734659
Hersteller: MAICO
SGEI K 31 Ansaugschutzgitter
Artikelnummer: 0073.0465
Menge: 1,000 Stck

**10.1697 SGEI K 3 Ansaugschutzgitter Ansaugschutzgitter rund, Stahl, silber, DN 350**
Schutzgitter rund gemäß ISO 10615.
Passend für die Baureihen GRK R und GRK R Ex.
Technische Daten
Material : Stahl
Farbe : silber
Gewicht : 0,6 kg
Gewicht mit Verpackung : 0,6 kg
Baugröße : 350
Breite : 350 mm
Höhe : 14 mm
Tiefe : 2,4 mm
Breite mit Verpackung : 350 mm
Höhe mit Verpackung : 14 mm
Tiefe mit Verpackung : 2,4 mm
Verpackungseinheit : 1 Stück
Sortiment : C
GTIN (EAN) : 4012799734666
Hersteller: MAICO
SGEI K 35 Ansaugschutzgitter
Artikelnummer: 0073.0466
Menge: 1,000 Stck

**10.1698 SGEI K 4 Ansaugschutzgitter Ansaugschutzgitter rund, Stahl, silber, DN 400**
Schutzgitter rund gemäß ISO 10615.
Passend für die Baureihen GRK R und GRK R Ex.
Technische Daten
Material : Stahl
Farbe : silber
Gewicht : 0,8 kg
Gewicht mit Verpackung : 0,8 kg
Baugröße : 400
Breite : 400 mm
Höhe : 14 mm
Tiefe : 2,4 mm
Breite mit Verpackung : 400 mm
Höhe mit Verpackung : 14 mm
Tiefe mit Verpackung : 2,4 mm
Verpackungseinheit : 1 Stück
Sortiment : C
GTIN (EAN) : 4012799734673
Hersteller: MAICO
SGEI K 40 Ansaugschutzgitter
Artikelnummer: 0073.0467
Menge: 1,000 Stck

**10.1699 SGEI K 4 Ansaugschutzgitter Ansaugschutzgitter rund, Stahl, silber, DN 450**
Schutzgitter rund gemäß ISO 10615.
Passend für die Baureihen GRK R und GRK R Ex.
Technische Daten
Material : Stahl
Farbe : silber
Gewicht : 1 kg
Gewicht mit Verpackung : 1 kg
Baugröße : 450
Breite : 450 mm
Höhe : 14 mm
Tiefe : 2,4 mm
Breite mit Verpackung : 450 mm
Höhe mit Verpackung : 14 mm
Tiefe mit Verpackung : 2,4 mm
Verpackungseinheit : 1 Stück
Sortiment : C
GTIN (EAN) : 4012799734680
Hersteller: MAICO
SGEI K 45 Ansaugschutzgitter
Artikelnummer: 0073.0468
Menge: 1,000 Stck

**10.1700 SGEI K 5 Ansaugschutzgitter Ansaugschutzgitter rund, Stahl, silber, DN 500**
Schutzgitter rund gemäß ISO 10615.
Passend für die Baureihen GRK R und GRK R Ex.
Technische Daten
Material : Stahl
Farbe : silber
Gewicht : 1,3 kg
Gewicht mit Verpackung : 1,3 kg
Baugröße : 500
Breite : 500 mm
Höhe : 14 mm
Tiefe : 2,4 mm
Breite mit Verpackung : 500 mm
Höhe mit Verpackung : 14 mm
Tiefe mit Verpackung : 2,4 mm
Verpackungseinheit : 1 Stück
Sortiment : C
GTIN (EAN) : 4012799734697
Hersteller: MAICO
SGEI K 50 Ansaugschutzgitter
Artikelnummer: 0073.0469
Menge: 1,000 Stck

**10.1701 SGEI K 5 Ansaugschutzgitter Ansaugschutzgitter rund, Stahl, silber, DN 560**
Schutzgitter rund gemäß ISO 10615.
Passend für die Baureihen GRK R und GRK R Ex.
Technische Daten
Material : Stahl
Farbe : silber
Gewicht : 1,6 kg
Gewicht mit Verpackung : 1,6 kg
Baugröße : 560
Breite : 560 mm
Höhe : 14 mm
Tiefe : 2,4 mm
Breite mit Verpackung : 560 mm
Höhe mit Verpackung : 14 mm
Tiefe mit Verpackung : 2,4 mm
Verpackungseinheit : 1 Stück
Sortiment : C
GTIN (EAN) : 4012799734703
Hersteller: MAICO
SGEI K 56 Ansaugschutzgitter
Artikelnummer: 0073.0470
Menge: 1,000 Stck

**10.1702 SGEI K 6 Ansaugschutzgitter Ansaugschutzgitter rund, Stahl, silber, DN 630**
Schutzgitter rund gemäß ISO 10615.
Passend für die Baureihen GRK R und GRK R Ex.
Technische Daten
Material : Stahl
Farbe : silber
Gewicht : 1,9 kg
Gewicht mit Verpackung : 1,9 kg
Baugröße : 630
Breite : 630 mm
Höhe : 14 mm
Tiefe : 2,4 mm
Breite mit Verpackung : 630 mm
Höhe mit Verpackung : 14 mm
Tiefe mit Verpackung : 2,4 mm
Verpackungseinheit : 1 Stück
Sortiment : C
GTIN (EAN) : 4012799734710
Hersteller: MAICO
SGEI K 63 Ansaugschutzgitter
Artikelnummer: 0073.0471
Menge: 1,000 Stck

**10.1703 SGRI 31 Schutzgitter Rundes Schutzgitter, Metall, grau, DN 310**
Schutzgitter für Ventilatoren.
Montage an Saug- und Druckseite möglich.
Technische Daten
Einbauort : Ventilator
Material : Metall
Farbe : grau
Gewicht : 0,4 kg
Gewicht mit Verpackung : 0,4 kg
Nennweite : 310 mm
Breite : 320 mm
Höhe : 384 mm
Tiefe : 5 mm
Breite mit Verpackung : 320 mm
Höhe mit Verpackung : 384 mm
Tiefe mit Verpackung : 5 mm
Verpackungseinheit : 1 Stück
Sortiment : C
GTIN (EAN) : 4012799734215
Hersteller: MAICO
SGRI 31 Schutzgitter
Artikelnummer: 0073.0421
Menge: 1,000 Stck

**10.1704 SGRI 35 Schutzgitter Rundes Schutzgitter, Metall, grau, DN 350**
Schutzgitter für Ventilatoren.
Montage an Saug- und Druckseite möglich.
Technische Daten
Einbauort : Ventilator
Material : Metall
Farbe : grau
Gewicht : 0,6 kg
Gewicht mit Verpackung : 0,6 kg
Nennweite : 350 mm
Breite : 360 mm
Höhe : 434 mm
Tiefe : 5 mm
Breite mit Verpackung : 360 mm
Höhe mit Verpackung : 434 mm
Tiefe mit Verpackung : 5 mm
Verpackungseinheit : 1 Stück
Sortiment : C
GTIN (EAN) : 4012799734222
Hersteller: MAICO
SGRI 35 Schutzgitter
Artikelnummer: 0073.0422
Menge: 1,000 Stck

**10.1705 SGRI 40 Schutzgitter Rundes Schutzgitter, Metall, grau, DN 400**
Schutzgitter für Ventilatoren.
Montage an Saug- und Druckseite möglich.
Technische Daten
Einbauort : Ventilator
Material : Metall
Farbe : grau
Gewicht : 0,7 kg
Gewicht mit Verpackung : 0,7 kg
Nennweite : 400 mm
Breite : 400 mm
Höhe : 479 mm
Tiefe : 5 mm
Breite mit Verpackung : 400 mm
Höhe mit Verpackung : 479 mm
Tiefe mit Verpackung : 5 mm
Verpackungseinheit : 1 Stück
Sortiment : C
GTIN (EAN) : 4012799734239
Hersteller: MAICO
SGRI 40 Schutzgitter
Artikelnummer: 0073.0423
Menge: 1,000 Stck

**10.1706 SGRI 45 Schutzgitter Rundes Schutzgitter, Metall, grau, DN 450**
Schutzgitter für Ventilatoren.
Montage an Saug- und Druckseite möglich.
Technische Daten
Einbauort : Ventilator
Material : Metall
Farbe : grau
Gewicht : 1 kg
Gewicht mit Verpackung : 1 kg
Nennweite : 450 mm
Breite : 450 mm
Höhe : 529 mm
Tiefe : 5 mm
Breite mit Verpackung : 450 mm
Höhe mit Verpackung : 529 mm
Tiefe mit Verpackung : 5 mm
Verpackungseinheit : 1 Stück
Sortiment : C
GTIN (EAN) : 4012799734246
Hersteller: MAICO
SGRI 45 Schutzgitter
Artikelnummer: 0073.0424
Menge: 1,000 Stck

**10.1707 SGRI 50 Schutzgitter Rundes Schutzgitter, Metall, grau, DN 500**
Schutzgitter für Ventilatoren.
Montage an Saug- und Druckseite möglich.
Technische Daten
Einbauort : Ventilator
Material : Metall
Farbe : grau
Gewicht : 1,4 kg
Gewicht mit Verpackung : 1,4 kg
Nennweite : 500 mm
Breite : 520 mm
Höhe : 579 mm
Tiefe : 5 mm
Breite mit Verpackung : 520 mm
Höhe mit Verpackung : 579 mm
Tiefe mit Verpackung : 5 mm
Verpackungseinheit : 1 Stück
Sortiment : C
GTIN (EAN) : 4012799730446
Hersteller: MAICO
SGRI 50 Schutzgitter
Artikelnummer: 0073.0044
Menge: 1,000 Stck

**10.1708 SGRI 63 Schutzgitter Rundes Schutzgitter, Metall, grau, DN 630**
Schutzgitter für Ventilatoren.
Montage an Saug- und Druckseite möglich.
Technische Daten
Einbauort : Ventilator
Material : Metall
Farbe : grau
Gewicht : 2,2 kg
Gewicht mit Verpackung : 2,2 kg
Nennweite : 630 mm
Breite : 640 mm
Höhe : 719 mm
Tiefe : 5 mm
Breite mit Verpackung : 640 mm
Höhe mit Verpackung : 719 mm
Tiefe mit Verpackung : 6 mm
Verpackungseinheit : 1 Stück
Sortiment : C
GTIN (EAN) : 4012799730453
Hersteller: MAICO
SGRI 63 Schutzgitter
Artikelnummer: 0073.0045
Menge: 1,000 Stck

**10.1709 SGRI 71 Schutzgitter Rundes Schutzgitter, Metall, grau, DN 710**
Schutzgitter für Ventilatoren.
Montage an Saug- und Druckseite möglich.
Technische Daten
Einbauort : Ventilator
Material : Metall
Farbe : grau
Gewicht : 2,7 kg
Gewicht mit Verpackung : 2,7 kg
Nennweite : 710 mm
Breite : 720 mm
Höhe : 789 mm
Tiefe : 5 mm
Breite mit Verpackung : 720 mm
Höhe mit Verpackung : 789 mm
Tiefe mit Verpackung : 5 mm
Verpackungseinheit : 1 Stück
Sortiment : C
GTIN (EAN) : 4012799732075
Hersteller: MAICO
SGRI 71 Schutzgitter
Artikelnummer: 0073.0207
Menge: 1,000 Stck

**10.1710 SGRI 80 Schutzgitter Rundes Schutzgitter, Metall, grau, DN 800**
Schutzgitter für Ventilatoren.
Montage an Saug- und Druckseite möglich.
Technische Daten
Einbauort : Ventilator
Material : Metall
Farbe : grau
Gewicht : 4 kg
Gewicht mit Verpackung : 4 kg
Nennweite : 800 mm
Breite : 820 mm
Höhe : 895 mm
Tiefe : 5 mm
Breite mit Verpackung : 820 mm
Höhe mit Verpackung : 895 mm
Tiefe mit Verpackung : 5 mm
Verpackungseinheit : 1 Stück
Sortiment : C
GTIN (EAN) : 4012799730460
Hersteller: MAICO
SGRI 80 Schutzgitter
Artikelnummer: 0073.0046
Menge: 1,000 Stck

**10.1711 SGRI 90 Schutzgitter Rundes Schutzgitter, Metall, grau, DN 900**
Schutzgitter für Ventilatoren.
Montage an Saug- und Druckseite möglich.
Technische Daten
Einbauort : Ventilator
Material : Metall
Farbe : grau
Gewicht : 5 kg
Gewicht mit Verpackung : 5 kg
Nennweite : 900 mm
Breite : 920 mm
Höhe : 1.000 mm
Tiefe : 5 mm
Breite mit Verpackung : 920 mm
Höhe mit Verpackung : 1.000 mm
Tiefe mit Verpackung : 5 mm
Verpackungseinheit : 1 Stück
Sortiment : C
GTIN (EAN) : 4012799730477
Hersteller: MAICO
SGRI 90 Schutzgitter
Artikelnummer: 0073.0047
Menge: 1,000 Stck

**10.1712 SGRI 100 Schutzgitter Rundes Schutzgitter, Metall, grau, DN 1000**
Schutzgitter für Ventilatoren.
Montage an Saug- und Druckseite möglich.
Technische Daten
Einbauort : Ventilator
Material : Metall
Farbe : grau
Gewicht : 5 kg
Gewicht mit Verpackung : 5 kg
Nennweite : 1.000 mm
Breite : 1.020 mm
Höhe : 1.000 mm
Tiefe : 5 mm
Breite mit Verpackung : 1.020 mm
Höhe mit Verpackung : 1.000 mm
Tiefe mit Verpackung : 5 mm
Verpackungseinheit : 1 Stück
Sortiment : C
GTIN (EAN) : 4012799732082
Hersteller: MAICO
SGRI 100 Schutzgitter
Artikelnummer: 0073.0208
Menge: 1,000 Stck

**10.1713 SGRI 112 Schutzgitter Rundes Schutzgitter, Metall, grau, DN 1120**
Schutzgitter für Ventilatoren.
Montage an Saug- und Druckseite möglich.
Technische Daten
Einbauort : Ventilator
Material : Metall
Farbe : grau
Gewicht : 6 kg
Gewicht mit Verpackung : 6 kg
Nennweite : 1.120 mm
Breite : 1.120 mm
Höhe : 1.240 mm
Tiefe : 5 mm
Breite mit Verpackung : 1.120 mm
Höhe mit Verpackung : 1.240 mm
Tiefe mit Verpackung : 5 mm
Verpackungseinheit : 1 Stück
Sortiment : C
GTIN (EAN) : 4012799732099
Hersteller: MAICO
SGRI 112 Schutzgitter
Artikelnummer: 0073.0209
Menge: 1,000 Stck

**10.1714 SGRI 125 Schutzgitter Rundes Schutzgitter, Metall, grau, DN 1250**
Schutzgitter für Ventilatoren.
Montage an Saug- und Druckseite möglich.
Technische Daten
Einbauort : Ventilator
Material : Metall
Farbe : grau
Gewicht : 9 kg
Gewicht mit Verpackung : 9 kg
Nennweite : 1.250 mm
Breite : 1.260 mm
Höhe : 1.365 mm
Tiefe : 5 mm
Breite mit Verpackung : 1.260 mm
Höhe mit Verpackung : 1.365 mm
Tiefe mit Verpackung : 5 mm
Verpackungseinheit : 1 Stück
Sortiment : C
GTIN (EAN) : 4012799732105
Hersteller: MAICO
SGRI 125 Schutzgitter
Artikelnummer: 0073.0210
Menge: 1,000 Stck

**10.1715 SGRI 140 Schutzgitter Rundes Schutzgitter, Metall, grau, DN 1400**
Schutzgitter für Ventilatoren.
Montage an Saug- und Druckseite möglich.
Technische Daten
Einbauort : Ventilator
Material : Metall
Farbe : grau
Gewicht : 12 kg
Gewicht mit Verpackung : 12 kg
Nennweite : 1.400 mm
Breite : 1.440 mm
Höhe : 1.515 mm
Tiefe : 5 mm
Breite mit Verpackung : 1.440 mm
Höhe mit Verpackung : 1.515 mm
Tiefe mit Verpackung : 5 mm
Verpackungseinheit : 1 Stück
Sortiment : C
GTIN (EAN) : 4012799732112
Hersteller: MAICO
SGRI 140 Schutzgitter
Artikelnummer: 0073.0211
Menge: 1,000 Stck

**10.1716 SGRI 160 Schutzgitter Rundes Schutzgitter, Metall, grau, DN 1600**
Schutzgitter für Ventilatoren.
Montage an Saug- und Druckseite möglich.
Technische Daten
Einbauort : Ventilator
Material : Metall
Farbe : grau
Gewicht : 14 kg
Gewicht mit Verpackung : 14 kg
Nennweite : 1.600 mm
Breite : 1.638 mm
Höhe : 1.710 mm
Tiefe : 5 mm
Breite mit Verpackung : 1.638 mm
Höhe mit Verpackung : 1.710 mm
Tiefe mit Verpackung : 5 mm
Verpackungseinheit : 1 Stück
Sortiment : C
GTIN (EAN) : 4012799732129
Hersteller: MAICO
SGRI 160 Schutzgitter
Artikelnummer: 0073.0212
Menge: 1,000 Stck

**10.1717 SGSI 63 Berührungsschutzgitter Berührungsschutzgitter, Stahl, silber, DN 630**
Schutzgitter aus Stahl.
Mit Epoxidbeschichtung.
Passend für die Baureihe DAQ Ex.
Technische Daten
Material : Stahl
Farbe : silber
Gewicht : 5,3 kg
Gewicht mit Verpackung : 5,3 kg
Nennweite : 630 mm
Breite : 760 mm
Höhe : 760 mm
Tiefe : 15 mm
Breite mit Verpackung : 760 mm
Höhe mit Verpackung : 760 mm
Tiefe mit Verpackung : 15 mm
Verpackungseinheit : 1 Stück
Sortiment : C
GTIN (EAN) : 4012799733423
Hersteller: MAICO
SGSI 63 Berührungsschutzgitter
Artikelnummer: 0073.0342
Menge: 1,000 Stck

**10.1718 SGSI 71 Berührungsschutzgitter Berührungsschutzgitter, Stahl, silber, DN 710**
Schutzgitter aus Stahl.
Mit Epoxidbeschichtung.
Passend für die Baureihe DAQ Ex.
Technische Daten
Material : Stahl
Farbe : silber
Gewicht : 6 kg
Gewicht mit Verpackung : 6 kg
Nennweite : 710 mm
Breite : 830 mm
Höhe : 830 mm
Tiefe : 15 mm
Breite mit Verpackung : 830 mm
Höhe mit Verpackung : 830 mm
Tiefe mit Verpackung : 15 mm
Verpackungseinheit : 1 Stück
Sortiment : C
GTIN (EAN) : 4012799733430
Hersteller: MAICO
SGSI 71 Berührungsschutzgitter
Artikelnummer: 0073.0343
Menge: 1,000 Stck

**10.1719 AZV 100 Ab- und Zuluftventil Einstellbares Zu- und Abluftventil, Rollladenkastenventil mit Filter I**
Ventilinnenteil als alternative zum Tellerventil.
Zur Montage in Rollladenkästen lässt sich der
rückseitige Anschlussstutzen mechanisch kürzen.
Minimaler Druckverlust.
Stufenlose Regulierung des Luftstroms durch die
Einstellschraube.
Schnell, einfach und präzise einstellbar.
Die Gittereinstellung bleibt auch nach der Entnahme
(zur Reinigung) und dem Wiedereinsatz des Gitters
bestehen.
Anspruchsvolles Design für den Wohnbereich.
Verdeckter Filter hält die Rohrleitung sauber.
ISO Coarse 30 % (G2) Filter und Dichtband im
Lieferumfang enthalten.
Der Filter ist waschbar.
Alternativ kann ein
ISO Coarse 45 % (G3) Filter eingesetzt werden.
Zubehöre:
Ersatz-Luftfilter ALDF 125/160 G2
Ersatz-Luftfilter ALDF 125/160 G3
Technische Daten
Luftrichtung : Be- und Entlüftung
Einbau : innen
Einbauort : Wand / Rollladenkasten
Einbauart : Aufputz
Material : Kunststoff
Farbe : verkehrsweiß, ähnlich RAL 9016
Gewicht : 0,29 kg
Gewicht mit Verpackung : 0,38 kg
Filterklasse : ISO Coarse 30 % (G2)
Geeignet für Nennweite : 100 mm
Breite : 160 mm
Höhe : 160 mm
Tiefe : 85 mm
Breite mit Verpackung : 170 mm
Höhe mit Verpackung : 170 mm
Tiefe mit Verpackung : 110 mm
Umgebungstemperatur : 60  C
Verpackungseinheit : 1 Stück
Sortiment : K
GTIN (EAN) : 4012799520870
Hersteller: MAICO
AZV 100 Ab- und Zuluftventil
Artikelnummer: 0152.0087
Menge: 1,000 Stck

**10.1720 TK 10 Tellerventil, Kunststoff Tellerventil für Zu- und Abluft, Kunststoff, mit Einbauring, DN 100, f**
Tellerventile zur Be- und Entlüftung.
Abdichtung durch Schaumstoffring.
Stufenlose Regulierung des Luftstroms durch drehbaren
Ventilteller.
Einfache Montage mit Einbauring und Klemmfedern.
Optionales Zubehör: Fettfangfilterelement FFE beim
Einsatz in Räumen mit fetthaltiger Abluft (z.B. Küchen
etc.).
Technische Daten
Luftrichtung : Be- und Entlüftung
Max. Volumenstrom : 30 m3/h
Material : Kunststoff, antistatisch
Farbe : reinweiß, ähnlich RAL 9010
Gewicht : 0,13 kg
Gewicht mit Verpackung : 0,14 kg
Geeignet für Nennweite : 100 mm
Breite : 150 mm
Höhe : 150 mm
Tiefe : 51 mm
Breite mit Verpackung : 155 mm
Höhe mit Verpackung : 155 mm
Tiefe mit Verpackung : 70 mm
Verpackungseinheit : 1 Stück
Sortiment : C
GTIN (EAN) : 4012799511922
Hersteller: MAICO
TK 10 Tellerventil, Kunststoff
Artikelnummer: 0151.0192
Menge: 1,000 Stck

**10.1721 TK 12 Tellerventil, Kunststoff Tellerventil für Zu- und Abluft, Kunststoff, mit Einbauring, DN 125, f**
Tellerventile zur Be- und Entlüftung.
Abdichtung durch Schaumstoffring.
Stufenlose Regulierung des Luftstroms durch drehbaren
Ventilteller.
Einfache Montage mit Einbauring und Klemmfedern.
Optionales Zubehör: Fettfangfilterelement FFE beim
Einsatz in Räumen mit fetthaltiger Abluft (z.B. Küchen
etc.).
Technische Daten
Luftrichtung : Be- und Entlüftung
Max. Volumenstrom : 60 m3/h
Material : Kunststoff, antistatisch
Farbe : reinweiß, ähnlich RAL 9010
Gewicht : 0,18 kg
Gewicht mit Verpackung : 0,18 kg
Geeignet für Nennweite : 125 mm
Breite : 170 mm
Höhe : 170 mm
Tiefe : 70 mm
Breite mit Verpackung : 175 mm
Höhe mit Verpackung : 175 mm
Tiefe mit Verpackung : 75 mm
Verpackungseinheit : 1 Stück
Sortiment : C
GTIN (EAN) : 4012799511984
Hersteller: MAICO
TK 12 Tellerventil, Kunststoff
Artikelnummer: 0151.0198
Menge: 1,000 Stck

**10.1722 TK 15 Tellerventil, Kunststoff Tellerventil für Zu- und Abluft, Kunststoff, mit Einbauring, DN 150,**
Tellerventile zur Be- und Entlüftung.
Abdichtung durch Schaumstoffring.
Stufenlose Regulierung des Luftstroms durch drehbaren
Ventilteller.
Einfache Montage mit Einbauring und Klemmfedern.
Optionales Zubehör: Fettfangfilterelement FFE beim
Einsatz in Räumen mit fetthaltiger Abluft (z.B. Küchen
etc.).
Technische Daten
Luftrichtung : Be- und Entlüftung
Max. Volumenstrom : 150 m3/h
Material : Kunststoff, antistatisch
Farbe : reinweiß, ähnlich RAL 9010
Gewicht : 0,21 kg
Gewicht mit Verpackung : 0,23 kg
Geeignet für Nennweite : 150 mm
Breite : 190 mm
Höhe : 190 mm
Tiefe : 53 mm
Breite mit Verpackung : 191 mm
Höhe mit Verpackung : 191 mm
Tiefe mit Verpackung : 65 mm
Verpackungseinheit : 1 Stück
Sortiment : C
GTIN (EAN) : 4012799511939
Hersteller: MAICO
TK 15 Tellerventil, Kunststoff
Artikelnummer: 0151.0193
Menge: 1,000 Stck

**10.1723 TM 10 Tellerventil, Metall Tellerventil für Abluft, Stahlblech einbrennlackiert weiß, mit Einbaur**
Tellerventile zur Entlüftung.
Stufenlose Regulierung des Luftstroms durch drehbaren
Ventilteller.
Montage mit Einbaurahmen.
Einbaurahmen und Ventilgehäuse mit einem
Bajonettverschluss verbunden.
Optionales Zubehör: Fettfangfilterelement FFE beim
Einsatz in Räumen mit fetthaltiger Abluft (z.B. Küchen
etc.).
Technische Daten
Luftrichtung : Entlüftung
Max. Volumenstrom : 30 m3/h
Material : Stahlblech, einbrennlackiert
Farbe : reinweiß, ähnlich RAL 9010
Gewicht : 0,41 kg
Gewicht mit Verpackung : 0,41 kg
Geeignet für Nennweite : 100 mm
Breite : 134 mm
Höhe : 134 mm
Tiefe : 83 mm
Breite mit Verpackung : 140 mm
Höhe mit Verpackung : 140 mm
Tiefe mit Verpackung : 120 mm
Verpackungseinheit : 1 Stück
Sortiment : C
GTIN (EAN) : 4012799511946
Hersteller: MAICO
TM 10 Tellerventil, Metall
Artikelnummer: 0151.0194
Menge: 1,000 Stck

**10.1724 TM 12 Tellerventil, Metall Tellerventil für Abluft, Stahlblech einbrennlackiert weiß, mit Einbaur**
Tellerventile zur Entlüftung.
Stufenlose Regulierung des Luftstroms durch drehbaren
Ventilteller.
Montage mit Einbaurahmen.
Einbaurahmen und Ventilgehäuse mit einem
Bajonettverschluss verbunden.
Optionales Zubehör: Fettfangfilterelement FFE beim
Einsatz in Räumen mit fetthaltiger Abluft (z.B. Küchen
etc.).
Technische Daten
Luftrichtung : Entlüftung
Max. Volumenstrom : 60 m3/h
Material : Stahlblech, einbrennlackiert
Farbe : reinweiß, ähnlich RAL 9010
Gewicht : 0,52 kg
Gewicht mit Verpackung : 0,54 kg
Geeignet für Nennweite : 125 mm
Breite : 162 mm
Höhe : 162 mm
Tiefe : 98 mm
Breite mit Verpackung : 165 mm
Höhe mit Verpackung : 165 mm
Tiefe mit Verpackung : 120 mm
Verpackungseinheit : 1 Stück
Sortiment : C
GTIN (EAN) : 4012799511960
Hersteller: MAICO
TM 12 Tellerventil, Metall
Artikelnummer: 0151.0196
Menge: 1,000 Stck

**10.1725 TM 15 Tellerventil, Metall Tellerventil für Abluft, Stahlblech einbrennlackiert weiß, mit Einbaur**
Tellerventile zur Entlüftung.
Stufenlose Regulierung des Luftstroms durch drehbaren
Ventilteller.
Montage mit Einbaurahmen.
Einbaurahmen und Ventilgehäuse mit einem
Bajonettverschluss verbunden.
Optionales Zubehör: Fettfangfilterelement FFE beim
Einsatz in Räumen mit fetthaltiger Abluft (z.B. Küchen
etc.).
Technische Daten
Luftrichtung : Entlüftung
Max. Volumenstrom : 150 m3/h
Material : Stahlblech, einbrennlackiert
Farbe : reinweiß, ähnlich RAL 9010
Gewicht : 0,66 kg
Gewicht mit Verpackung : 0,68 kg
Geeignet für Nennweite : 150 mm
Breite : 183 mm
Höhe : 183 mm
Tiefe : 97 mm
Breite mit Verpackung : 185 mm
Höhe mit Verpackung : 185 mm
Tiefe mit Verpackung : 140 mm
Verpackungseinheit : 1 Stück
Sortiment : C
GTIN (EAN) : 4012799511953
Hersteller: MAICO
TM 15 Tellerventil, Metall
Artikelnummer: 0151.0195
Menge: 1,000 Stck

**10.1726 TM 16 Tellerventil, Metall Tellerventil für Abluft, Stahlblech einbrennlackiert weiß, mit Einbaur**
Tellerventile zur Entlüftung.
Stufenlose Regulierung des Luftstroms durch drehbaren
Ventilteller.
Montage mit Einbaurahmen.
Einbaurahmen und Ventilgehäuse mit einem
Bajonettverschluss verbunden.
Optionales Zubehör: Fettfangfilterelement FFE beim
Einsatz in Räumen mit fetthaltiger Abluft (z.B. Küchen
etc.).
Technische Daten
Luftrichtung : Entlüftung
Max. Volumenstrom : 160 m3/h
Material : Stahlblech, einbrennlackiert
Farbe : reinweiß, ähnlich RAL 9010
Gewicht : 0,74 kg
Gewicht mit Verpackung : 0,75 kg
Geeignet für Nennweite : 160 mm
Breite : 194 mm
Höhe : 194 mm
Tiefe : 93 mm
Breite mit Verpackung : 195 mm
Höhe mit Verpackung : 195 mm
Tiefe mit Verpackung : 133 mm
Verpackungseinheit : 1 Stück
Sortiment : C
GTIN (EAN) : 4012799511977
Hersteller: MAICO
TM 16 Tellerventil, Metall
Artikelnummer: 0151.0197
Menge: 1,000 Stck

**10.1727 TM-V2A 1 Tellerventil, Edelstahl Tellerventil für Zu- und Abluft, Edelstahl, mit Einbauring, DN 100, fü**
Edelstahl-Tellerventile zur Be- und Entlüftung mit
Anschlussstutzen.
Mit losem Montagering und Klemmfeder für einfache
Montage.
Stufenlose Regulierung des Luftstroms durch drehbaren
Ventilteller.
Optionales Zubehör: Fettfangfilterelement FFE beim
Einsatz in Räumen mit fetthaltiger Abluft (z.B. Küchen
etc.).
Technische Daten
Luftrichtung : Be- und Entlüftung
Volumenstrom : 30 m3/h / 40 m3/h / 60 m3/h / 80 m3/h
(Bei 15 Pa / 25 Pa / 53 Pa / 100 Pa)
Material : Edelstahl
Farbe : Edelstahl, gebürstet
Gewicht : 0,2 kg
Gewicht mit Verpackung : 0,21 kg
Geeignet für Nennweite : 100 mm
Breite : 140 mm
Höhe : 140 mm
Tiefe : 52 mm
Breite mit Verpackung : 141 mm
Höhe mit Verpackung : 141 mm
Tiefe mit Verpackung : 60 mm
Schallleistungspegel : 35 dB(A) / Bei max. 80 m3/h
Verpackungseinheit : 1 Stück
Sortiment : C
GTIN (EAN) : 4012799513742
Hersteller: MAICO
TM-V2A 10 Tellerventil, Edelstahl
Artikelnummer: 0151.0374
Menge: 1,000 Stck

**10.1728 TM-V2A 1 Tellerventil, Edelstahl Tellerventil für Zu- und Abluft, Edelstahl, mit Einbauring, DN 125, fü**
Edelstahl-Tellerventile zur Be- und Entlüftung mit
Anschlussstutzen.
Mit losem Montagering und Klemmfeder für einfache
Montage.
Stufenlose Regulierung des Luftstroms durch drehbaren
Ventilteller.
Optionales Zubehör: Fettfangfilterelement FFE beim
Einsatz in Räumen mit fetthaltiger Abluft (z.B. Küchen
etc.).
Technische Daten
Luftrichtung : Be- und Entlüftung
Volumenstrom : 40 m3/h / 60 m3/h / 80 m3/h / 130 m3/h
(Bei 11 Pa / 23 Pa / 51 Pa / 139 Pa)
Material : Edelstahl
Farbe : Edelstahl, gebürstet
Gewicht : 0,27 kg
Gewicht mit Verpackung : 0,28 kg
Geeignet für Nennweite : 125 mm
Breite : 170 mm
Höhe : 170 mm
Tiefe : 52 mm
Breite mit Verpackung : 175 mm
Höhe mit Verpackung : 175 mm
Tiefe mit Verpackung : 60 mm
Schallleistungspegel : 35 dB(A) / Bei max. 130 m3/h
Verpackungseinheit : 1 Stück
Sortiment : C
GTIN (EAN) : 4012799513759
Hersteller: MAICO
TM-V2A 12 Tellerventil, Edelstahl
Artikelnummer: 0151.0375
Menge: 1,000 Stck

**10.1729 TM-V2A 1 Tellerventil, Edelstahl Tellerventil für Zu- und Abluft, Edelstahl, mit Einbauring, DN 160, fü**
Edelstahl-Tellerventile zur Be- und Entlüftung mit
Anschlussstutzen.
Mit losem Montagering und Klemmfeder für einfache
Montage.
Stufenlose Regulierung des Luftstroms durch drehbaren
Ventilteller.
Optionales Zubehör: Fettfangfilterelement FFE beim
Einsatz in Räumen mit fetthaltiger Abluft (z.B. Küchen
etc.).
Technische Daten
Luftrichtung : Be- und Entlüftung
Volumenstrom : 60 m3/h / 80 m3/h / 130 m3/h / 190 m3/h
(Bei 2 Pa / 8 Pa / 22 Pa / 48 Pa)
Material : Edelstahl
Farbe : Edelstahl, gebürstet
Gewicht : 0,5 kg
Gewicht mit Verpackung : 0,51 kg
Geeignet für Nennweite : 160 mm
Breite : 225 mm
Höhe : 225 mm
Tiefe : 62 mm
Breite mit Verpackung : 220 mm
Höhe mit Verpackung : 75 mm
Tiefe mit Verpackung : 220 mm
Schallleistungspegel : 35 dB(A) / Bei max. 180 m3/h
Verpackungseinheit : 1 Stück
Sortiment : C
GTIN (EAN) : 4012799513766
Hersteller: MAICO
TM-V2A 16 Tellerventil, Edelstahl
Artikelnummer: 0151.0376
Menge: 1,000 Stck

**10.1730 DWD 10 Decken-/Wanddurchführung Decken-/Wanddurchführung zur einfachen Montage von Tellerventilen in a**
Decken-/Wanddurchführung zur einfachen Montage von
Tellerventilen in abgehängten Decken, aber auch für den
universellen Einsatz.
Werkzeugloser Einbau.
Universell im Spannbereich von 0 - 33 mm einbaubar.
Montagehinweise :
Bohrung mit 114 mm (DWD 10) / ca. 140 mm (DWD 12)
Durchmesser mittels Lochsäge.
Schraubgewinde eindrehen und handfest anziehen.
Einstecken von Kunststoff-Tellerventil und der
entsprechenden Lüftungsleitung.
Technische Daten
Einbauort : Wand / Decke
Material : Kunststoff
Farbe : weiß
Gewicht : 0,18 kg
Gewicht mit Verpackung : 0,2 kg
Geeignet für Nennweite : 100 mm
Breite : 150 mm
Höhe : 87 mm
Tiefe : 150 mm
Breite mit Verpackung : 155 mm
Höhe mit Verpackung : 95 mm
Tiefe mit Verpackung : 155 mm
Verpackungseinheit : 1 Stück
Sortiment : C
GTIN (EAN) : 4012799590453
Hersteller: MAICO
DWD 10 Decken-/Wanddurchführung
Artikelnummer: 0059.0045
Menge: 1,000 Stck

**10.1731 DWD 12 Decken-/Wanddurchführung Decken-/Wanddurchführung zur einfachen Montage von Tellerventilen in a**
Decken-/Wanddurchführung zur einfachen Montage von
Tellerventilen in abgehängten Decken, aber auch für den
universellen Einsatz.
Werkzeugloser Einbau.
Universell im Spannbereich von 0 - 33 mm einbaubar.
Montagehinweise :
Bohrung mit 114 mm (DWD 10) / ca. 140 mm (DWD 12)
Durchmesser mittels Lochsäge.
Schraubgewinde eindrehen und handfest anziehen.
Einstecken von Kunststoff-Tellerventil und der
entsprechenden Lüftungsleitung.
Technische Daten
Einbauort : Wand / Decke
Material : Kunststoff
Farbe : weiß
Gewicht : 0,23 kg
Gewicht mit Verpackung : 0,24 kg
Geeignet für Nennweite : 125 mm
Breite : 180 mm
Höhe : 89 mm
Tiefe : 180 mm
Breite mit Verpackung : 185 mm
Höhe mit Verpackung : 95 mm
Tiefe mit Verpackung : 185 mm
Verpackungseinheit : 1 Stück
Sortiment : C
GTIN (EAN) : 4012799590460
Hersteller: MAICO
DWD 12 Decken-/Wanddurchführung
Artikelnummer: 0059.0046
Menge: 1,000 Stck

**10.1732 TB 10 Tellerventil, Brandschutz Brandschutz-Tellerventil, DN 100, Arretierung der Absperrvorrichtung d**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Optionales Zubehör: Fettfangfilterelement FFE beim
Einsatz in Räumen mit fetthaltiger Abluft (z.B. Küchen
etc.).
Technische Daten
Luftrichtung : Entlüftung
Material : Stahlblech, pulverbeschichtet
Farbe : reinweiß, ähnlich RAL 9010
Gewicht : 0,45 kg
Gewicht mit Verpackung : 0,47 kg
Brandschutz : ja
Geeignet für Nennweite : 100 mm
Breite : 134 mm
Höhe : 134 mm
Tiefe : 83 mm
Breite mit Verpackung : 135 mm
Höhe mit Verpackung : 145 mm
Tiefe mit Verpackung : 135 mm
Zulassungsnummer : Z-41.3-606
Verpackungseinheit : 1 Stück
Sortiment : C
GTIN (EAN) : 4012799512707
Hersteller: MAICO
TB 10 Tellerventil, Brandschutz
Artikelnummer: 0151.0270
Menge: 1,000 Stck

**10.1733 TB 12 Tellerventil, Brandschutz Brandschutz-Tellerventil, DN 120, Arretierung der Absperrvorrichtung d**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Optionales Zubehör: Fettfangfilterelement FFE beim
Einsatz in Räumen mit fetthaltiger Abluft (z.B. Küchen
etc.).
Technische Daten
Luftrichtung : Entlüftung
Material : Stahlblech, pulverbeschichtet
Farbe : reinweiß, ähnlich RAL 9010
Gewicht : 0,68 kg
Gewicht mit Verpackung : 0,7 kg
Brandschutz : ja
Geeignet für Nennweite : 125 mm
Breite : 162 mm
Höhe : 162 mm
Tiefe : 88 mm
Breite mit Verpackung : 160 mm
Höhe mit Verpackung : 150 mm
Tiefe mit Verpackung : 160 mm
Zulassungsnummer : Z-41.3-606
Verpackungseinheit : 1 Stück
Sortiment : C
GTIN (EAN) : 4012799512714
Hersteller: MAICO
TB 12 Tellerventil, Brandschutz
Artikelnummer: 0151.0271
Menge: 1,000 Stck

**10.1734 TB 15 Tellerventil, Brandschutz Brandschutz-Tellerventil, DN 150, Arretierung der Absperrvorrichtung d**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Optionales Zubehör: Fettfangfilterelement FFE beim
Einsatz in Räumen mit fetthaltiger Abluft (z.B. Küchen
etc.).
Technische Daten
Luftrichtung : Entlüftung
Material : Stahlblech, pulverbeschichtet
Farbe : reinweiß, ähnlich RAL 9010
Gewicht : 0,71 kg
Gewicht mit Verpackung : 0,73 kg
Brandschutz : ja
Geeignet für Nennweite : 150 mm
Breite : 183 mm
Höhe : 183 mm
Tiefe : 97 mm
Breite mit Verpackung : 185 mm
Höhe mit Verpackung : 185 mm
Tiefe mit Verpackung : 170 mm
Zulassungsnummer : Z-41.3-606
Verpackungseinheit : 1 Stück
Sortiment : C
GTIN (EAN) : 4012799512721
Hersteller: MAICO
TB 15 Tellerventil, Brandschutz
Artikelnummer: 0151.0272
Menge: 1,000 Stck

**10.1735 WBV 10 Tellerventil, Brandschutz Brandschutz-Tellerventil mit wartungsfreier Brandschutz-Absperrvorrich**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Optionales Zubehör: Fettfangfilterelement FFE beim
Einsatz in Räumen mit fetthaltiger Abluft (z.B. Küchen
etc.).
Technische Daten
Luftrichtung : Entlüftung
Material : Stahlblech, pulverbeschichtet
Farbe : reinweiß, ähnlich RAL 9010
Gewicht : 0,6 kg
Gewicht mit Verpackung : 0,62 kg
Brandschutz : ja
Geeignet für Nennweite : 100 mm
Breite : 134 mm
Höhe : 134 mm
Tiefe : 83 mm
Breite mit Verpackung : 155 mm
Höhe mit Verpackung : 155 mm
Tiefe mit Verpackung : 150 mm
Zulassungsnummer : Z-41.3-561
Verpackungseinheit : 1 Stück
Sortiment : B
GTIN (EAN) : 4012799512752
Hersteller: MAICO
WBV 10 Tellerventil, Brandschutz
Artikelnummer: 0151.0275
Menge: 1,000 Stck

**10.1736 WBV 12 Tellerventil, Brandschutz Brandschutz-Tellerventil mit wartungsfreier Brandschutz-Absperrvorrich**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Optionales Zubehör: Fettfangfilterelement FFE beim
Einsatz in Räumen mit fetthaltiger Abluft (z.B. Küchen
etc.).
Technische Daten
Luftrichtung : Entlüftung
Material : Stahlblech, pulverbeschichtet
Farbe : reinweiß, ähnlich RAL 9010
Gewicht : 0,78 kg
Gewicht mit Verpackung : 0,8 kg
Brandschutz : ja
Geeignet für Nennweite : 125 mm
Breite : 162 mm
Höhe : 162 mm
Tiefe : 88 mm
Breite mit Verpackung : 190 mm
Höhe mit Verpackung : 190 mm
Tiefe mit Verpackung : 150 mm
Zulassungsnummer : Z-41.3-561
Verpackungseinheit : 1 Stück
Sortiment : B
GTIN (EAN) : 4012799512769
Hersteller: MAICO
WBV 12 Tellerventil, Brandschutz
Artikelnummer: 0151.0276
Menge: 1,000 Stck

**10.1737 TFA 10 Tellerventil, Metall Tellerventil für Abluft, Stahlblech, weiß, DN 100, für Wohnungslüftung 1**
Tellerventil zur Entlüftung.
Formschöne, flache Ausführung.
Stufenlose Regulierung des Luftstroms durch drehbaren
Ventilteller.
Mit Bajonettverschluss für Einbaurahmen.
Notwendiges Zubehör: Einbaurahmen mit Dichtung EBR-D /
EBR.
Optionales Zubehör: Fettfangfilterelement FFE beim
Einsatz in Räumen mit fetthaltiger Abluft (z.B. Küchen
etc.).
Technische Daten
Luftrichtung : Entlüftung
Max. Volumenstrom : 30 m3/h
Material : Stahlblech, verzinkt
Farbe : reinweiß, ähnlich RAL 9010, Glanz 70
Gewicht : 0,18 kg
Gewicht mit Verpackung : 0,19 kg
Geeignet für Nennweite : 100 mm
Breite : 130 mm
Höhe : 130 mm
Tiefe : 130 mm
Breite mit Verpackung : 130 mm
Höhe mit Verpackung : 70 mm
Tiefe mit Verpackung : 130 mm
Verpackungseinheit : 1 Stück
Sortiment : C
GTIN (EAN) : 4012799513698
Hersteller: MAICO
TFA 10 Tellerventil, Metall
Artikelnummer: 0151.0369
Menge: 1,000 Stck

**10.1738 TFA 12 Tellerventil, Metall Tellerventil für Abluft, Stahlblech, weiß, DN 125, für Wohnungslüftung 1**
Tellerventil zur Entlüftung.
Formschöne, flache Ausführung.
Stufenlose Regulierung des Luftstroms durch drehbaren
Ventilteller.
Mit Bajonettverschluss für Einbaurahmen.
Notwendiges Zubehör: Einbaurahmen mit Dichtung EBR-D /
EBR.
Optionales Zubehör: Fettfangfilterelement FFE beim
Einsatz in Räumen mit fetthaltiger Abluft (z.B. Küchen
etc.).
Technische Daten
Luftrichtung : Entlüftung
Max. Volumenstrom : 60 m3/h
Material : Stahlblech, verzinkt
Farbe : reinweiß, ähnlich RAL 9010, Glanz 70
Gewicht : 0,26 kg
Gewicht mit Verpackung : 0,27 kg
Geeignet für Nennweite : 125 mm
Breite : 160 mm
Höhe : 188 mm
Tiefe : 160 mm
Breite mit Verpackung : 160 mm
Höhe mit Verpackung : 65 mm
Tiefe mit Verpackung : 160 mm
Verpackungseinheit : 1 Stück
Sortiment : C
GTIN (EAN) : 4012799513704
Hersteller: MAICO
TFA 12 Tellerventil, Metall
Artikelnummer: 0151.0370
Menge: 1,000 Stck

**10.1739 TFA 15 Tellerventil, Metall Tellerventil für Abluft, Stahlblech, weiß, DN 150, für Wohnungslüftung 1**
Tellerventil zur Entlüftung.
Formschöne, flache Ausführung.
Stufenlose Regulierung des Luftstroms durch drehbaren
Ventilteller.
Mit Bajonettverschluss für Einbaurahmen.
Notwendiges Zubehör: Einbaurahmen mit Dichtung EBR-D /
EBR.
Optionales Zubehör: Fettfangfilterelement FFE beim
Einsatz in Räumen mit fetthaltiger Abluft (z.B. Küchen
etc.).
Technische Daten
Luftrichtung : Entlüftung
Max. Volumenstrom : 150 m3/h
Material : Stahlblech, verzinkt
Farbe : reinweiß, ähnlich RAL 9010, Glanz 70
Gewicht : 0,36 kg
Gewicht mit Verpackung : 0,37 kg
Geeignet für Nennweite : 150 mm
Breite : 188 mm
Höhe : 160 mm
Tiefe : 190 mm
Breite mit Verpackung : 190 mm
Höhe mit Verpackung : 75 mm
Tiefe mit Verpackung : 190 mm
Verpackungseinheit : 1 Stück
Sortiment : C
GTIN (EAN) : 4012799513711
Hersteller: MAICO
TFA 15 Tellerventil, Metall
Artikelnummer: 0151.0371
Menge: 1,000 Stck

**10.1740 TFA 16 Tellerventil, Metall Tellerventil für Abluft, Stahlblech, weiß, DN 160, für Wohnungslüftung 1**
Tellerventil zur Entlüftung.
Formschöne, flache Ausführung.
Stufenlose Regulierung des Luftstroms durch drehbaren
Ventilteller.
Mit Bajonettverschluss für Einbaurahmen.
Notwendiges Zubehör: Einbaurahmen mit Dichtung EBR-D /
EBR.
Optionales Zubehör: Fettfangfilterelement FFE beim
Einsatz in Räumen mit fetthaltiger Abluft (z.B. Küchen
etc.).
Technische Daten
Luftrichtung : Entlüftung
Max. Volumenstrom : 160 m3/h
Material : Stahlblech, verzinkt
Farbe : reinweiß, ähnlich RAL 9010, Glanz 70
Gewicht : 0,36 kg
Gewicht mit Verpackung : 0,37 kg
Geeignet für Nennweite : 160 mm
Breite : 190 mm
Höhe : 190 mm
Tiefe : 190 mm
Breite mit Verpackung : 190 mm
Höhe mit Verpackung : 75 mm
Tiefe mit Verpackung : 190 mm
Verpackungseinheit : 1 Stück
Sortiment : C
GTIN (EAN) : 4012799513728
Hersteller: MAICO
TFA 16 Tellerventil, Metall
Artikelnummer: 0151.0372
Menge: 1,000 Stck

**10.1741 TFA 20 Tellerventil, Metall Tellerventil für Abluft, Stahlblech, weiß, DN 200, für Wohnungslüftung 1**
Tellerventil zur Entlüftung.
Formschöne, flache Ausführung.
Stufenlose Regulierung des Luftstroms durch drehbaren
Ventilteller.
Mit Bajonettverschluss für Einbaurahmen.
Notwendiges Zubehör: Einbaurahmen mit Dichtung EBR-D /
EBR.
Optionales Zubehör: Fettfangfilterelement FFE beim
Einsatz in Räumen mit fetthaltiger Abluft (z.B. Küchen
etc.).
Technische Daten
Luftrichtung : Entlüftung
Max. Volumenstrom : 200 m3/h
Material : Stahlblech, verzinkt
Farbe : reinweiß, ähnlich RAL 9010, Glanz 70
Gewicht : 0,59 kg
Gewicht mit Verpackung : 0,6 kg
Geeignet für Nennweite : 200 mm
Breite : 245 mm
Höhe : 245 mm
Tiefe : 245 mm
Breite mit Verpackung : 245 mm
Höhe mit Verpackung : 90 mm
Tiefe mit Verpackung : 245 mm
Verpackungseinheit : 1 Stück
Sortiment : C
GTIN (EAN) : 4012799513735
Hersteller: MAICO
TFA 20 Tellerventil, Metall
Artikelnummer: 0151.0373
Menge: 1,000 Stck

**10.1742 TFA 10 Tellerventil, Metall Tellerventil für Abluft, Stahlblech, weiß, DN 100, für Wohnungslüftung 1**
Tellerventil zur Entlüftung.
Formschöne, flache Ausführung.
Stufenlose Regulierung des Luftstroms durch drehbaren
Ventilteller.
Mit Bajonettverschluss für Einbaurahmen.
Einbaurahmen im Lieferumfang enthalten.
Optionales Zubehör: Fettfangfilterelement FFE beim
Einsatz in Räumen mit fetthaltiger Abluft (z.B. Küchen
etc.).
Technische Daten
Fördervolumen : 30 m3/h
Luftrichtung : Entlüftung
Einbauort : Wand / Decke
Material : Stahlblech, verzinkt
Farbe : reinweiß, ähnlich RAL 9010, Glanz 70
Gewicht : 0,17 kg
Gewicht mit Verpackung : 0,2 kg
Breite : 140 mm
Höhe : 140 mm
Tiefe : 40 mm
Breite mit Verpackung : 142 mm
Höhe mit Verpackung : 142 mm
Tiefe mit Verpackung : 42 mm
Verpackungseinheit : 1 Stück
Sortiment : C
GTIN (EAN) : 4012799514114
Hersteller: MAICO
TFA 10 Tellerventil, Metall
Artikelnummer: 0151.0411
Menge: 1,000 Stck

**10.1743 TFA 12 Tellerventil, Metall Tellerventil für Abluft, Stahlblech, weiß, DN 125, für Wohnungslüftung 1**
Tellerventil zur Entlüftung.
Formschöne, flache Ausführung.
Stufenlose Regulierung des Luftstroms durch drehbaren
Ventilteller.
Mit Bajonettverschluss für Einbaurahmen.
Einbaurahmen im Lieferumfang enthalten.
Optionales Zubehör: Fettfangfilterelement FFE beim
Einsatz in Räumen mit fetthaltiger Abluft (z.B. Küchen
etc.).
Technische Daten
Fördervolumen : 60 m3/h
Luftrichtung : Entlüftung
Einbauort : Wand / Decke
Material : Stahlblech, verzinkt
Farbe : reinweiß, ähnlich RAL 9010, Glanz 70
Gewicht : 0,21 kg
Gewicht mit Verpackung : 0,25 kg
Breite : 166 mm
Höhe : 166 mm
Tiefe : 46 mm
Breite mit Verpackung : 168 mm
Höhe mit Verpackung : 168 mm
Tiefe mit Verpackung : 48 mm
Verpackungseinheit : 1 Stück
Sortiment : C
GTIN (EAN) : 4012799514121
Hersteller: MAICO
TFA 12 Tellerventil, Metall
Artikelnummer: 0151.0412
Menge: 1,000 Stck

**10.1744 TFA 15 Tellerventil, Metall Tellerventil für Abluft, Stahlblech, weiß, DN 150, für Wohnungslüftung 1**
Tellerventil zur Entlüftung.
Formschöne, flache Ausführung.
Stufenlose Regulierung des Luftstroms durch drehbaren
Ventilteller.
Mit Bajonettverschluss für Einbaurahmen.
Einbaurahmen im Lieferumfang enthalten.
Optionales Zubehör: Fettfangfilterelement FFE beim
Einsatz in Räumen mit fetthaltiger Abluft (z.B. Küchen
etc.).
Technische Daten
Fördervolumen : 150 m3/h
Luftrichtung : Entlüftung
Einbauort : Wand / Decke
Material : Stahlblech, verzinkt
Farbe : reinweiß, ähnlich RAL 9010, Glanz 70
Gewicht : 0,32 kg
Gewicht mit Verpackung : 0,35 kg
Breite : 204 mm
Höhe : 204 mm
Tiefe : 54 mm
Breite mit Verpackung : 206 mm
Höhe mit Verpackung : 206 mm
Tiefe mit Verpackung : 56 mm
Verpackungseinheit : 1 Stück
Sortiment : C
GTIN (EAN) : 4012799514138
Hersteller: MAICO
TFA 15 Tellerventil, Metall
Artikelnummer: 0151.0413
Menge: 1,000 Stck

**10.1745 TFA 16 Tellerventil, Metall Tellerventil für Abluft, Stahlblech, weiß, DN 160, für Wohnungslüftung 1**
Tellerventil zur Entlüftung.
Formschöne, flache Ausführung.
Stufenlose Regulierung des Luftstroms durch drehbaren
Ventilteller.
Mit Bajonettverschluss für Einbaurahmen.
Einbaurahmen im Lieferumfang enthalten.
Optionales Zubehör: Fettfangfilterelement FFE beim
Einsatz in Räumen mit fetthaltiger Abluft (z.B. Küchen
etc.).
Technische Daten
Fördervolumen : 160 m3/h
Luftrichtung : Entlüftung
Einbauort : Wand / Decke
Material : Stahlblech, verzinkt
Farbe : reinweiß, ähnlich RAL 9010, Glanz 70
Gewicht : 0,36 kg
Gewicht mit Verpackung : 0,4 kg
Breite : 209 mm
Höhe : 209 mm
Tiefe : 54 mm
Breite mit Verpackung : 211 mm
Höhe mit Verpackung : 211 mm
Tiefe mit Verpackung : 56 mm
Verpackungseinheit : 1 Stück
Sortiment : C
GTIN (EAN) : 4012799514145
Hersteller: MAICO
TFA 16 Tellerventil, Metall
Artikelnummer: 0151.0414
Menge: 1,000 Stck

**10.1746 TFA 20 Tellerventil, Metall Tellerventil für Abluft, Stahlblech, weiß, DN 200, für Wohnungslüftung 1**
Tellerventil zur Entlüftung.
Formschöne, flache Ausführung.
Stufenlose Regulierung des Luftstroms durch drehbaren
Ventilteller.
Mit Bajonettverschluss für Einbaurahmen.
Einbaurahmen im Lieferumfang enthalten.
Optionales Zubehör: Fettfangfilterelement FFE beim
Einsatz in Räumen mit fetthaltiger Abluft (z.B. Küchen
etc.).
Technische Daten
Fördervolumen : 200 m3/h
Luftrichtung : Entlüftung
Einbauort : Wand / Decke
Material : Stahlblech, verzinkt
Farbe : reinweiß, ähnlich RAL 9010, Glanz 70
Gewicht : 0,52 kg
Gewicht mit Verpackung : 0,55 kg
Breite : 248 mm
Höhe : 248 mm
Tiefe : 59 mm
Breite mit Verpackung : 250 mm
Höhe mit Verpackung : 250 mm
Tiefe mit Verpackung : 61 mm
Verpackungseinheit : 1 Stück
Sortiment : C
GTIN (EAN) : 4012799514152
Hersteller: MAICO
TFA 20 Tellerventil, Metall
Artikelnummer: 0151.0415
Menge: 1,000 Stck

**10.1747 TFZ 10 Tellerventil, Metall Tellerventil für Zuluft, Stahlblech, weiß, DN 100, für Wohnungslüftung 1**
Tellerventil zur Belüftung.
Formschöne, flache Ausführung.
Stufenlose Regulierung des Luftstroms durch drehbaren
Ventilteller.
Mit Bajonettverschluss für Einbaurahmen.
Notwendiges Zubehör: Einbaurahmen mit Dichtung EBR-D /
EBR.
Technische Daten
Luftrichtung : Belüftung
Max. Volumenstrom : 30 m3/h
Material : Stahlblech, verzinkt
Farbe : reinweiß, ähnlich RAL 9010, Glanz 70
Gewicht : 0,2 kg
Gewicht mit Verpackung : 0,21 kg
Geeignet für Nennweite : 100 mm
Breite : 130 mm
Höhe : 130 mm
Tiefe : 130 mm
Breite mit Verpackung : 130 mm
Höhe mit Verpackung : 60 mm
Tiefe mit Verpackung : 130 mm
Verpackungseinheit : 1 Stück
Sortiment : C
GTIN (EAN) : 4012799513643
Hersteller: MAICO
TFZ 10 Tellerventil, Metall
Artikelnummer: 0151.0364
Menge: 1,000 Stck

**10.1748 TFZ 12 Tellerventil, Metall Tellerventil für Zuluft, Stahlblech, weiß, DN 125, für Wohnungslüftung 1**
Tellerventil zur Belüftung.
Formschöne, flache Ausführung.
Stufenlose Regulierung des Luftstroms durch drehbaren
Ventilteller.
Mit Bajonettverschluss für Einbaurahmen.
Notwendiges Zubehör: Einbaurahmen mit Dichtung EBR-D /
EBR.
Technische Daten
Luftrichtung : Belüftung
Max. Volumenstrom : 60 m3/h
Material : Stahlblech, verzinkt
Farbe : reinweiß, ähnlich RAL 9010, Glanz 70
Gewicht : 0,29 kg
Gewicht mit Verpackung : 0,3 kg
Geeignet für Nennweite : 125 mm
Breite : 160 mm
Höhe : 160 mm
Tiefe : 163 mm
Breite mit Verpackung : 163 mm
Höhe mit Verpackung : 68 mm
Tiefe mit Verpackung : 163 mm
Verpackungseinheit : 1 Stück
Sortiment : C
GTIN (EAN) : 4012799513650
Hersteller: MAICO
TFZ 12 Tellerventil, Metall
Artikelnummer: 0151.0365
Menge: 1,000 Stck

**10.1749 TFZ 15 Tellerventil, Metall Tellerventil für Zuluft, Stahlblech, weiß, DN 150, für Wohnungslüftung 1**
Tellerventil zur Belüftung.
Formschöne, flache Ausführung.
Stufenlose Regulierung des Luftstroms durch drehbaren
Ventilteller.
Mit Bajonettverschluss für Einbaurahmen.
Notwendiges Zubehör: Einbaurahmen mit Dichtung EBR-D /
EBR.
Technische Daten
Luftrichtung : Belüftung
Max. Volumenstrom : 150 m3/h
Material : Stahlblech, verzinkt
Farbe : reinweiß, ähnlich RAL 9010, Glanz 70
Gewicht : 0,38 kg
Gewicht mit Verpackung : 0,4 kg
Geeignet für Nennweite : 150 mm
Breite : 190 mm
Höhe : 190 mm
Tiefe : 190 mm
Breite mit Verpackung : 190 mm
Höhe mit Verpackung : 60 mm
Tiefe mit Verpackung : 190 mm
Verpackungseinheit : 1 Stück
Sortiment : C
GTIN (EAN) : 4012799513667
Hersteller: MAICO
TFZ 15 Tellerventil, Metall
Artikelnummer: 0151.0366
Menge: 1,000 Stck

**10.1750 TFZ 16 Tellerventil, Metall Tellerventil für Zuluft, Stahlblech, weiß, DN 160, für Wohnungslüftung 1**
Tellerventil zur Belüftung.
Formschöne, flache Ausführung.
Stufenlose Regulierung des Luftstroms durch drehbaren
Ventilteller.
Mit Bajonettverschluss für Einbaurahmen.
Notwendiges Zubehör: Einbaurahmen mit Dichtung EBR-D /
EBR.
Technische Daten
Luftrichtung : Belüftung
Max. Volumenstrom : 160 m3/h
Material : Stahlblech, verzinkt
Farbe : reinweiß, ähnlich RAL 9010, Glanz 70
Gewicht : 0,4 kg
Gewicht mit Verpackung : 0,42 kg
Geeignet für Nennweite : 160 mm
Breite : 190 mm
Höhe : 190 mm
Tiefe : 190 mm
Breite mit Verpackung : 190 mm
Höhe mit Verpackung : 85 mm
Tiefe mit Verpackung : 190 mm
Verpackungseinheit : 1 Stück
Sortiment : C
GTIN (EAN) : 4012799513674
Hersteller: MAICO
TFZ 16 Tellerventil, Metall
Artikelnummer: 0151.0367
Menge: 1,000 Stck

**10.1751 TFZ 20 Tellerventil, Metall Tellerventil für Zuluft, Stahlblech, weiß, DN 200, für Wohnungslüftung 1**
Tellerventil zur Belüftung.
Formschöne, flache Ausführung.
Stufenlose Regulierung des Luftstroms durch drehbaren
Ventilteller.
Mit Bajonettverschluss für Einbaurahmen.
Notwendiges Zubehör: Einbaurahmen mit Dichtung EBR-D /
EBR.
Technische Daten
Luftrichtung : Belüftung
Max. Volumenstrom : 200 m3/h
Material : Stahlblech, verzinkt
Farbe : reinweiß, ähnlich RAL 9010, Glanz 70
Gewicht : 0,66 kg
Gewicht mit Verpackung : 0,67 kg
Geeignet für Nennweite : 200 mm
Breite : 245 mm
Höhe : 245 mm
Tiefe : 245 mm
Breite mit Verpackung : 245 mm
Höhe mit Verpackung : 90 mm
Tiefe mit Verpackung : 245 mm
Verpackungseinheit : 1 Stück
Sortiment : C
GTIN (EAN) : 4012799513681
Hersteller: MAICO
TFZ 20 Tellerventil, Metall
Artikelnummer: 0151.0368
Menge: 1,000 Stck

**10.1752 TFZ 10 Tellerventil, Metall Tellerventil für Zuluft, Stahlblech, weiß, DN 100, für Wohnungslüftung 1**
Tellerventil zur Belüftung.
Formschöne, flache Ausführung.
Stufenlose Regulierung des Luftstroms durch drehbaren
Ventilteller.
Mit Bajonettverschluss für Einbaurahmen.
Einbaurahmen im Lieferumfang enthalten.
Technische Daten
Fördervolumen : 30 m3/h
Luftrichtung : Belüftung
Einbauort : Wand / Decke
Material : Stahlblech, verzinkt
Farbe : reinweiß, ähnlich RAL 9010, Glanz 70
Gewicht : 0,17 kg
Gewicht mit Verpackung : 0,2 kg
Breite : 140 mm
Höhe : 140 mm
Tiefe : 40 mm
Breite mit Verpackung : 142 mm
Höhe mit Verpackung : 142 mm
Tiefe mit Verpackung : 42 mm
Verpackungseinheit : 1 Stück
Sortiment : C
GTIN (EAN) : 4012799514169
Hersteller: MAICO
TFZ 10 Tellerventil, Metall
Artikelnummer: 0151.0416
Menge: 1,000 Stck

**10.1753 TFZ 12 Tellerventil, Metall Tellerventil für Zuluft, Stahlblech, weiß, DN 125, für Wohnungslüftung 1**
Tellerventil zur Belüftung.
Formschöne, flache Ausführung.
Stufenlose Regulierung des Luftstroms durch drehbaren
Ventilteller.
Mit Bajonettverschluss für Einbaurahmen.
Einbaurahmen im Lieferumfang enthalten.
Technische Daten
Fördervolumen : 60 m3/h
Luftrichtung : Belüftung
Einbauort : Wand / Decke
Material : Stahlblech, verzinkt
Farbe : reinweiß, ähnlich RAL 9010, Glanz 70
Gewicht : 0,21 kg
Gewicht mit Verpackung : 0,25 kg
Breite : 166 mm
Höhe : 166 mm
Tiefe : 46 mm
Breite mit Verpackung : 168 mm
Höhe mit Verpackung : 168 mm
Tiefe mit Verpackung : 48 mm
Verpackungseinheit : 1 Stück
Sortiment : C
GTIN (EAN) : 4012799514176
Hersteller: MAICO
TFZ 12 Tellerventil, Metall
Artikelnummer: 0151.0417
Menge: 1,000 Stck

**10.1754 TFZ 15 Tellerventil, Metall Tellerventil für Zuluft, Stahlblech, weiß, DN 150, für Wohnungslüftung 1**
Tellerventil zur Belüftung.
Formschöne, flache Ausführung.
Stufenlose Regulierung des Luftstroms durch drehbaren
Ventilteller.
Mit Bajonettverschluss für Einbaurahmen.
Einbaurahmen im Lieferumfang enthalten.
Technische Daten
Fördervolumen : 150 m3/h
Luftrichtung : Belüftung
Einbauort : Wand / Decke
Material : Stahlblech, verzinkt
Farbe : reinweiß, ähnlich RAL 9010, Glanz 70
Gewicht : 0,32 kg
Gewicht mit Verpackung : 0,35 kg
Breite : 204 mm
Höhe : 204 mm
Tiefe : 54 mm
Breite mit Verpackung : 206 mm
Höhe mit Verpackung : 206 mm
Tiefe mit Verpackung : 56 mm
Verpackungseinheit : 1 Stück
Sortiment : C
GTIN (EAN) : 4012799514183
Hersteller: MAICO
TFZ 15 Tellerventil, Metall
Artikelnummer: 0151.0418
Menge: 1,000 Stck

**10.1755 TFZ 16 Tellerventil, Metall Tellerventil für Zuluft, Stahlblech, weiß, DN 160, für Wohnungslüftung 1**
Tellerventil zur Belüftung.
Formschöne, flache Ausführung.
Stufenlose Regulierung des Luftstroms durch drehbaren
Ventilteller.
Mit Bajonettverschluss für Einbaurahmen.
Einbaurahmen im Lieferumfang enthalten.
Technische Daten
Fördervolumen : 160 m3/h
Luftrichtung : Belüftung
Einbauort : Wand / Decke
Material : Stahlblech, verzinkt
Farbe : reinweiß, ähnlich RAL 9010, Glanz 70
Gewicht : 0,36 kg
Gewicht mit Verpackung : 0,4 kg
Breite : 209 mm
Höhe : 209 mm
Tiefe : 54 mm
Breite mit Verpackung : 211 mm
Höhe mit Verpackung : 211 mm
Tiefe mit Verpackung : 56 mm
Verpackungseinheit : 1 Stück
Sortiment : C
GTIN (EAN) : 4012799514190
Hersteller: MAICO
TFZ 16 Tellerventil, Metall
Artikelnummer: 0151.0419
Menge: 1,000 Stck

**10.1756 TFZ 20 Tellerventil, Metall Tellerventil für Zuluft, Stahlblech, weiß, DN 200, für Wohnungslüftung 1**
Tellerventil zur Belüftung.
Formschöne, flache Ausführung.
Stufenlose Regulierung des Luftstroms durch drehbaren
Ventilteller.
Mit Bajonettverschluss für Einbaurahmen.
Einbaurahmen im Lieferumfang enthalten.
Technische Daten
Fördervolumen : 200 m3/h
Luftrichtung : Belüftung
Einbauort : Wand / Decke
Material : Stahlblech, verzinkt
Farbe : reinweiß, ähnlich RAL 9010, Glanz 70
Gewicht : 0,52 kg
Gewicht mit Verpackung : 0,55 kg
Breite : 248 mm
Höhe : 248 mm
Tiefe : 59 mm
Breite mit Verpackung : 250 mm
Höhe mit Verpackung : 250 mm
Tiefe mit Verpackung : 61 mm
Verpackungseinheit : 1 Stück
Sortiment : C
GTIN (EAN) : 4012799514206
Hersteller: MAICO
TFZ 20 Tellerventil, Metall
Artikelnummer: 0151.0420
Menge: 1,000 Stck

**10.1757 EBR-D 10 Einbaurahmen für TFA/TFZ Einbaurahmen mit Dichtung für Metall-Tellerventil TFA 10 oder TFZ 10**
Einbaurahmen für Tellerventile mit Bajonettverschluss.
Mit Gewinde und eingelassener Safe-Dichtung, Ausnahme:
EBR 15.
Zum Anschluss an die Rohrleitung.
Notwendiges Zubehör zu Metall-Tellerventilen TFA oder
TFZ.
Technische Daten
Luftrichtung : Be- und Entlüftung
Material : Stahlblech, verzinkt
Farbe : verzinkt
Gewicht : 0,1 kg
Gewicht mit Verpackung : 0,1 kg
Geeignet für Nennweite : 100 mm
Breite : 125 mm
Höhe : 125 mm
Tiefe : 50 mm
Breite mit Verpackung : 125 mm
Höhe mit Verpackung : 125 mm
Tiefe mit Verpackung : 50 mm
Verpackungseinheit : 1 Stück
Sortiment : C
GTIN (EAN) : 4012799924937
Hersteller: MAICO
EBR-D 10 Einbaurahmen für TFA/TFZ
Artikelnummer: 0092.0493
Menge: 1,000 Stck

**10.1758 EBR-D 12 Einbaurahmen für TFA/TFZ Einbaurahmen mit Dichtung für Metall-Tellerventil TFA 12 oder TFZ 12**
Einbaurahmen für Tellerventile mit Bajonettverschluss.
Mit Gewinde und eingelassener Safe-Dichtung, Ausnahme:
EBR 15.
Zum Anschluss an die Rohrleitung.
Notwendiges Zubehör zu Metall-Tellerventilen TFA oder
TFZ.
Technische Daten
Luftrichtung : Be- und Entlüftung
Material : Stahlblech, verzinkt
Farbe : verzinkt
Gewicht : 0,1 kg
Gewicht mit Verpackung : 0,12 kg
Geeignet für Nennweite : 125 mm
Breite : 150 mm
Höhe : 150 mm
Tiefe : 50 mm
Breite mit Verpackung : 150 mm
Höhe mit Verpackung : 150 mm
Tiefe mit Verpackung : 50 mm
Verpackungseinheit : 1 Stück
Sortiment : C
GTIN (EAN) : 4012799924944
Hersteller: MAICO
EBR-D 12 Einbaurahmen für TFA/TFZ
Artikelnummer: 0092.0494
Menge: 1,000 Stck

**10.1759 EBR 15 Einbaurahmen für TFA/TFZ Einbaurahmen für Metall-Tellerventil TFA 15 oder TFZ 15**
Einbaurahmen für Tellerventile mit Bajonettverschluss.
Mit Gewinde und eingelassener Safe-Dichtung, Ausnahme:
EBR 15.
Zum Anschluss an die Rohrleitung.
Notwendiges Zubehör zu Metall-Tellerventilen TFA oder
TFZ.
Technische Daten
Luftrichtung : Be- und Entlüftung
Material : Stahlblech, verzinkt
Farbe : verzinkt
Gewicht : 0,1 kg
Gewicht mit Verpackung : 0,1 kg
Geeignet für Nennweite : 150 mm
Breite : 175 mm
Höhe : 175 mm
Tiefe : 50 mm
Breite mit Verpackung : 175 mm
Höhe mit Verpackung : 175 mm
Tiefe mit Verpackung : 50 mm
Verpackungseinheit : 1 Stück
Sortiment : C
GTIN (EAN) : 4012799924951
Hersteller: MAICO
EBR 15 Einbaurahmen für TFA/TFZ
Artikelnummer: 0092.0495
Menge: 1,000 Stck

**10.1760 EBR-D 16 Einbaurahmen für TFA/TFZ Einbaurahmen mit Dichtung für Metall-Tellerventil TFA 16 oder TFZ 16**
Einbaurahmen für Tellerventile mit Bajonettverschluss.
Mit Gewinde und eingelassener Safe-Dichtung, Ausnahme:
EBR 15.
Zum Anschluss an die Rohrleitung.
Notwendiges Zubehör zu Metall-Tellerventilen TFA oder
TFZ.
Technische Daten
Luftrichtung : Be- und Entlüftung
Material : Stahlblech, verzinkt
Farbe : verzinkt
Gewicht : 0,15 kg
Gewicht mit Verpackung : 0,2 kg
Geeignet für Nennweite : 160 mm
Breite : 185 mm
Höhe : 185 mm
Tiefe : 50 mm
Breite mit Verpackung : 185 mm
Höhe mit Verpackung : 185 mm
Tiefe mit Verpackung : 50 mm
Verpackungseinheit : 1 Stück
Sortiment : C
GTIN (EAN) : 4012799924968
Hersteller: MAICO
EBR-D 16 Einbaurahmen für TFA/TFZ
Artikelnummer: 0092.0496
Menge: 1,000 Stck

**10.1761 EBR-D 20 Einbaurahmen für TFA/TFZ Einbaurahmen mit Dichtung für Metall-Tellerventil TFA 20 oder TFZ 20**
Einbaurahmen für Tellerventile mit Bajonettverschluss.
Mit Gewinde und eingelassener Safe-Dichtung, Ausnahme:
EBR 15.
Zum Anschluss an die Rohrleitung.
Notwendiges Zubehör zu Metall-Tellerventilen TFA oder
TFZ.
Technische Daten
Luftrichtung : Be- und Entlüftung
Material : Stahlblech, verzinkt
Farbe : verzinkt
Gewicht : 0,2 kg
Gewicht mit Verpackung : 0,23 kg
Geeignet für Nennweite : 200 mm
Breite : 225 mm
Höhe : 225 mm
Tiefe : 50 mm
Breite mit Verpackung : 225 mm
Höhe mit Verpackung : 225 mm
Tiefe mit Verpackung : 50 mm
Verpackungseinheit : 1 Stück
Sortiment : C
GTIN (EAN) : 4012799924975
Hersteller: MAICO
EBR-D 20 Einbaurahmen für TFA/TFZ
Artikelnummer: 0092.0497
Menge: 1,000 Stck

**10.1762 RLV 125 Zu- und Abluftventil Regulierbares Zu- und Abluftventil mit Montagehalter und integriertem**
Komfortventil RLV-125 S, Ausführung Frontplatte Small:
rund, Durchmesser 190 mm.
Das Komfortventil RLV ist aufgrund seiner
strömungsoptimierten Eigenschaften ideal einsetzbar für
sehr ruhige Bedingungen in Wohnungen und Büros.
Konzipiert für die Installation an Wand und Decke,
stellt das Komfortventil RLV mit seinen einzigartigen
akustischen Eigenschaften optimal leise Schallwerte dar
und ist für Zuluft und Abluft gleichermaßen nutzbar.
Das Ventil besteht aus zwei Teilen:
der funktionellen Basis mit integriertem Drosselelement
für die Einregelung und Montagehalter.
der optisch ansprechenden Frontplatte aus
pulverbeschichtetem Aluminium (in Variante S
(Small-rund), L (Large-rund) und SQ (Square)
erhältlich).
Beide Teile werden durch eine Schraubverbindung
aneinander gekoppelt.
Der Montagehalter (Nippelmaß DN 125) ist mit einer
Doppellippendichtung Klasse D ausgestattet.
Technische Daten
Luftrichtung : Abluft / Zuluft
Empfohlene Luftmenge : 20 m3/h - 125 m3/h
Material Gehäuse : Basis - Polypropylen; Frontplatte -
Aluminium, pulverbeschichtet
Farbe : weiß (RAL 9010)
Gewicht : 1 kg
Gewicht mit Verpackung : 1,2 kg
Nennweite : 125 mm
Randdurchmesser : 190 mm
Breite : 190 mm
Höhe : 94 mm
Tiefe : 190 mm
Breite mit Verpackung : 190 mm
Höhe mit Verpackung : 94 mm
Tiefe mit Verpackung : 190 mm
Verpackungseinheit : 1 Stück
Sortiment : K
GTIN (EAN) : 4012799322627
Hersteller: MAICO
RLV 125 S Zu- und Abluftventil
Artikelnummer: 0044.0432
Menge: 1,000 Stck

**10.1763 RLV 125 Zu- und Abluftventil Regulierbares Zu- und Abluftventil mit Montagehalter und integriertem**
Komfortventil RLV-125 L, Ausführung Frontplatte Large:
rund, Durchmesser 230 mm.
Das Komfortventil RLV ist aufgrund seiner
strömungsoptimierten Eigenschaften ideal einsetzbar für
sehr ruhige Bedingungen in Wohnungen und Büros.
Konzipiert für die Installation an Wand und Decke,
stellt das Komfortventil RLV mit seinen einzigartigen
akustischen Eigenschaften optimal leise Schallwerte dar
und ist für Zuluft und Abluft gleichermaßen nutzbar.
Das Ventil besteht aus zwei Teilen:
der funktionellen Basis mit integriertem Drosselelement
für die Einregelung und Montagehalter.
der optisch ansprechenden Frontplatte aus
pulverbeschichtetem Aluminium (in Variante S
(Small-rund), L (Large-rund) und SQ (Square)
erhältlich).
Beide Teile werden durch eine Schraubverbindung
aneinander gekoppelt.
Der Montagehalter (Nippelmaß DN 125) ist mit einer
Doppellippendichtung Klasse D ausgestattet.
Technische Daten
Luftrichtung : Abluft / Zuluft
Empfohlene Luftmenge : 20 m3/h - 125 m3/h
Material Gehäuse : Basis - Polypropylen; Frontplatte -
Aluminium, pulverbeschichtet
Farbe : weiß (RAL 9010)
Gewicht : 1,1 kg
Gewicht mit Verpackung : 1,3 kg
Nennweite : 125 mm
Randdurchmesser : 230 mm
Breite : 230 mm
Höhe : 94 mm
Tiefe : 230 mm
Breite mit Verpackung : 230 mm
Höhe mit Verpackung : 94 mm
Tiefe mit Verpackung : 230 mm
Verpackungseinheit : 1 Stück
Sortiment : K
GTIN (EAN) : 4012799322634
Hersteller: MAICO
RLV 125 L Zu- und Abluftventil
Artikelnummer: 0044.0433
Menge: 1,000 Stck

**10.1764 RLV 125 Zu- und Abluftventil Regulierbares Zu- und Abluftventil mit Montagehalter und integriertem**
Komfortventil RLV-125 SQ, Ausführung Frontplatte
Square: quadratisch-gerundet, Durchmesser 230 mm.
Das Komfortventil RLV ist aufgrund seiner
strömungsoptimierten Eigenschaften ideal einsetzbar für
sehr ruhige Bedingungen in Wohnungen und Büros.
Konzipiert für die Installation an Wand und Decke,
stellt das Komfortventil RLV mit seinen einzigartigen
akustischen Eigenschaften optimal leise Schallwerte dar
und ist für Zuluft und Abluft gleichermaßen nutzbar.
Das Ventil besteht aus zwei Teilen:
der funktionellen Basis mit integriertem Drosselelement
für die Einregelung und Montagehalter.
der optisch ansprechenden Frontplatte aus
pulverbeschichtetem Aluminium (in Variante S
(Small-rund), L (Large-rund) und SQ (Square)
erhältlich).
Beide Teile werden durch eine Schraubverbindung
aneinander gekoppelt.
Der Montagehalter (Nippelmaß DN 125) ist mit einer
Doppellippendichtung Klasse D ausgestattet.
Technische Daten
Luftrichtung : Abluft / Zuluft
Empfohlene Luftmenge : 20 m3/h - 125 m3/h
Material Gehäuse : Basis - Polypropylen; Frontplatte -
Aluminium, pulverbeschichtet
Farbe : weiß (RAL 9010)
Gewicht : 1,2 kg
Gewicht mit Verpackung : 1,4 kg
Nennweite : 125 mm
Breite : 230 mm
Höhe : 94 mm
Tiefe : 230 mm
Breite mit Verpackung : 230 mm
Höhe mit Verpackung : 94 mm
Tiefe mit Verpackung : 230 mm
Verpackungseinheit : 1 Stück
Sortiment : K
GTIN (EAN) : 4012799322641
Hersteller: MAICO
RLV 125 SQ Zu- und Abluftventil
Artikelnummer: 0044.0434
Menge: 1,000 Stck

**10.1765 WD 10 W Weitwurfdüse Weitwurfdüse für Zuluft, Stahlblech weiß pulverbeschichtet, Wandmontag**
Weitwurfdüsen zur Belüftung.
Zum Wandeinbau.
Mit horizontalem Luftaustritt.
Stufenlose Regulierung des Luftstroms durch variable
Spaltöffnung.
Technische Daten
Luftrichtung : Belüftung
Max. Volumenstrom : 45 m3/h
Wurfweite : 5 m
Einbau : innen
Einbauort : Wand
Material : Stahlblech, pulverbeschichtet
Farbe : verkehrsweiß, ähnlich RAL 9016
Gewicht : 0,43 kg
Gewicht mit Verpackung : 0,45 kg
Geeignet für Nennweite : 100 mm
Breite : 130 mm
Höhe : 142 mm
Tiefe : 80 mm
Breite mit Verpackung : 131 mm
Höhe mit Verpackung : 180 mm
Tiefe mit Verpackung : 140 mm
Verpackungseinheit : 1 Stück
Sortiment : K
GTIN (EAN) : 4012799512905
Hersteller: MAICO
WD 10 W Weitwurfdüse
Artikelnummer: 0151.0290
Menge: 1,000 Stck

**10.1766 WD 10 D Weitwurfdüse Weitwurfdüse für Zuluft, Stahlblech weiß pulverbeschichtet, Deckenmont**
Weitwurfdüsen zur Belüftung.
Zum Deckeneinbau.
Mit horizontalem Luftaustritt.
Stufenlose Regulierung des Luftstroms durch variable
Spaltöffnung.
Technische Daten
Luftrichtung : Belüftung
Max. Volumenstrom : 70 m3/h
Wurfweite : 5 m
Einbau : innen
Einbauort : Decke
Material : Stahlblech, pulverbeschichtet
Farbe : verkehrsweiß, ähnlich RAL 9016
Gewicht : 0,47 kg
Gewicht mit Verpackung : 0,49 kg
Geeignet für Nennweite : 100 mm
Breite : 155 mm
Höhe : 155 mm
Tiefe : 81 mm
Breite mit Verpackung : 156 mm
Höhe mit Verpackung : 156 mm
Tiefe mit Verpackung : 125 mm
Verpackungseinheit : 1 Stück
Sortiment : K
GTIN (EAN) : 4012799512912
Hersteller: MAICO
WD 10 D Weitwurfdüse
Artikelnummer: 0151.0291
Menge: 1,000 Stck

**10.1767 ZWVQ 10 Zuluftventil Zuluftventil mit Weitwurf- und Schalldämmwirkung, Stahlblech weiß pulv**
Zuluftventil mit Weitwurf- und Schalldämmwirkung.
In formschönem Design zur Montage an der Wand mit
horizontalem Luftaustritt. Eine hohe Induktionswirkung
mit der Raumluft sorgt für sehr gute Vermischung und
zugfreie Luftführung auch bei Untertemperaturen.
Die große Wurfweite des Ventils ermöglicht eine hohe
Eindringtiefe.
Deckennahe Montage möglich.
Das Zuluftventil ist dank seiner glatten Front leicht
sauberzuhalten und zu reinigen.
Abnehmbare Frontplatte.
Eine einfache und genaue Volumenstromeinstellung
erfolgt durch Entfernen oder Ergänzen der
mitgelieferten, unsichtbaren Klebestreifen über den
Lochreihen.
Geringes Eigengeräusch.
Das Ventil mit Rohrstutzen und Gummidichtung kann
direkt in das Wickelfalzrohr eingeschoben werden.
Technische Daten
Luftrichtung : Belüftung
Max. Volumenstrom : 50 m3/h
Einbau : innen
Einbauort : Wand
Material : Stahlblech, verzinkt
Farbe : weiß pulverbeschichtet, ähnlich RAL 9010
Gewicht : 0,67 kg
Gewicht mit Verpackung : 0,69 kg
Nennweite : 100 mm
Breite : 218 mm
Höhe : 156 mm
Tiefe : 60 mm
Breite mit Verpackung : 220 mm
Höhe mit Verpackung : 160 mm
Tiefe mit Verpackung : 90 mm
Verpackungseinheit : 1 Stück
Sortiment : K
GTIN (EAN) : 4012799520641
Hersteller: MAICO
ZWVQ 10 Zuluftventil
Artikelnummer: 0152.0064
Menge: 1,000 Stck

**10.1768 ZWVQ 12 Zuluftventil Zuluftventil mit Weitwurf- und Schalldämmwirkung, Stahlblech weiß pulv**
Zuluftventil mit Weitwurf- und Schalldämmwirkung.
In formschönem Design zur Montage an der Wand mit
horizontalem Luftaustritt. Eine hohe Induktionswirkung
mit der Raumluft sorgt für sehr gute Vermischung und
zugfreie Luftführung auch bei Untertemperaturen.
Die große Wurfweite des Ventils ermöglicht eine hohe
Eindringtiefe.
Deckennahe Montage möglich.
Das Zuluftventil ist dank seiner glatten Front leicht
sauberzuhalten und zu reinigen.
Abnehmbare Frontplatte.
Eine einfache und genaue Volumenstromeinstellung
erfolgt durch Entfernen oder Ergänzen der
mitgelieferten, unsichtbaren Klebestreifen über den
Lochreihen.
Geringes Eigengeräusch.
Das Ventil mit Rohrstutzen und Gummidichtung kann
direkt in das Wickelfalzrohr eingeschoben werden.
Technische Daten
Luftrichtung : Belüftung
Max. Volumenstrom : 90 m3/h
Einbau : innen
Einbauort : Wand
Material : Stahlblech, verzinkt
Farbe : weiß pulverbeschichtet, ähnlich RAL 9010
Gewicht : 0,67 kg
Gewicht mit Verpackung : 0,69 kg
Nennweite : 125 mm
Breite : 218 mm
Höhe : 156 mm
Tiefe : 60 mm
Breite mit Verpackung : 220 mm
Höhe mit Verpackung : 160 mm
Tiefe mit Verpackung : 90 mm
Verpackungseinheit : 1 Stück
Sortiment : K
GTIN (EAN) : 4012799520658
Hersteller: MAICO
ZWVQ 12 Zuluftventil
Artikelnummer: 0152.0065
Menge: 1,000 Stck

**10.1769 DAE 100 Abluftventil Abluftelement 100 Edelstahl gebürstet mit integriertem Streckmetallfil**
Abluftelement mit integriertem Streckmetallfilter und
Luftmengenblende.
Zum Einsatz in Wohnungslüftungsanlagen nach DIN 1946
Teil 6. Formschöne Sichtblende aus hochwertigem,
gebürstetem Edelstahl oder Edelstahl weiß,
pulverbeschichtet.
Extrem flach auftragendes Gehäuse zur Aufputzmontage
mit rückseitigem Anschlussstutzen mit
Doppellippendichtung, passend für
Wickelfalzrohranschluss. Befestigung an Wand oder Decke
mit 4 beiliegenden Schrauben und Dübeln.
Verdeckt eingebaute Filterkassette aus
Aluminiumgestrick zur Fettabscheidung, leicht zu
entnehmen und leicht zu reinigen, z.B. in der
Geschirrspülmaschine.
Integrierte, arretierbare Einstelldrossel zur
stufenlosen Regulierung der Luftmenge.
Technische Daten
Luftrichtung : Abluft
Max. Volumenstrom : 40 m3/h
Einbauort : Wand
Material Gehäuse : Edelstahl
Material Fettfilter-Kassette : Aluminium
Farbe : Edelstahl, gebürstet
Gewicht : 0,8 kg
Gewicht mit Verpackung : 1,018 kg
Nennweite : 100 mm
Breite : 175 mm
Höhe : 225 mm
Tiefe : 43 mm
Breite mit Verpackung : 240 mm
Höhe mit Verpackung : 100 mm
Tiefe mit Verpackung : 190 mm
Verpackungseinheit : 1 Stück
Sortiment : K
GTIN (EAN) : 4012799322580
Hersteller: MAICO
DAE 100 E Abluftventil
Artikelnummer: 0044.0428
Menge: 1,000 Stck

**10.1770 DAE 100 Abluftventil Abluftelement 100 weiß mit integriertem Streckmetallfilter und Luftmen**
Abluftelement mit integriertem Streckmetallfilter und
Luftmengenblende.
Zum Einsatz in Wohnungslüftungsanlagen nach DIN 1946
Teil 6. Formschöne Sichtblende aus hochwertigem,
gebürstetem Edelstahl oder Edelstahl weiß,
pulverbeschichtet.
Extrem flach auftragendes Gehäuse zur Aufputzmontage
mit rückseitigem Anschlussstutzen mit
Doppellippendichtung, passend für
Wickelfalzrohranschluss. Befestigung an Wand oder Decke
mit 4 beiliegenden Schrauben und Dübeln.
Verdeckt eingebaute Filterkassette aus
Aluminiumgestrick zur Fettabscheidung, leicht zu
entnehmen und leicht zu reinigen, z.B. in der
Geschirrspülmaschine.
Integrierte, arretierbare Einstelldrossel zur
stufenlosen Regulierung der Luftmenge.
Technische Daten
Luftrichtung : Abluft
Max. Volumenstrom : 40 m3/h
Einbauort : Wand
Material Gehäuse : Edelstahl
Material Fettfilter-Kassette : Aluminium
Farbe : weiß, ähnlich RAL 9010
Gewicht : 0,8 kg
Gewicht mit Verpackung : 1,045 kg
Nennweite : 100 mm
Breite : 175 mm
Höhe : 225 mm
Tiefe : 43 mm
Breite mit Verpackung : 230 mm
Höhe mit Verpackung : 95 mm
Tiefe mit Verpackung : 190 mm
Verpackungseinheit : 1 Stück
Sortiment : K
GTIN (EAN) : 4012799322597
Hersteller: MAICO
DAE 100 W Abluftventil
Artikelnummer: 0044.0429
Menge: 1,000 Stck

**10.1771 DAE 125 Abluftventil Abluftelement 125 Edelstahl gebürstet mit integriertem Streckmetallfil**
Abluftelement mit integriertem Streckmetallfilter und
Luftmengenblende.
Zum Einsatz in Wohnungslüftungsanlagen nach DIN 1946
Teil 6. Formschöne Sichtblende aus hochwertigem,
gebürstetem Edelstahl oder Edelstahl weiß,
pulverbeschichtet.
Extrem flach auftragendes Gehäuse zur Aufputzmontage
mit rückseitigem Anschlussstutzen mit
Doppellippendichtung, passend für
Wickelfalzrohranschluss. Befestigung an Wand oder Decke
mit 4 beiliegenden Schrauben und Dübeln.
Verdeckt eingebaute Filterkassette aus
Aluminiumgestrick zur Fettabscheidung, leicht zu
entnehmen und leicht zu reinigen, z.B. in der
Geschirrspülmaschine.
Integrierte, arretierbare Einstelldrossel zur
stufenlosen Regulierung der Luftmenge.
Technische Daten
Luftrichtung : Abluft
Max. Volumenstrom : 60 m3/h
Einbauort : Wand
Material Gehäuse : Edelstahl
Material Fettfilter-Kassette : Aluminium
Farbe : Edelstahl, gebürstet
Gewicht : 1,1 kg
Gewicht mit Verpackung : 1,23 kg
Nennweite : 125 mm
Breite : 200 mm
Höhe : 250 mm
Tiefe : 48 mm
Breite mit Verpackung : 265 mm
Höhe mit Verpackung : 105 mm
Tiefe mit Verpackung : 215 mm
Verpackungseinheit : 1 Stück
Sortiment : K
GTIN (EAN) : 4012799322603
Hersteller: MAICO
DAE 125 E Abluftventil
Artikelnummer: 0044.0430
Menge: 1,000 Stck

**10.1772 DAE 125 Abluftventil Abluftelement 125 weiß mit integriertem Streckmetallfilter und Luftmen**
Abluftelement mit integriertem Streckmetallfilter und
Luftmengenblende.
Zum Einsatz in Wohnungslüftungsanlagen nach DIN 1946
Teil 6. Formschöne Sichtblende aus hochwertigem,
gebürstetem Edelstahl oder Edelstahl weiß,
pulverbeschichtet.
Extrem flach auftragendes Gehäuse zur Aufputzmontage
mit rückseitigem Anschlussstutzen mit
Doppellippendichtung, passend für
Wickelfalzrohranschluss. Befestigung an Wand oder Decke
mit 4 beiliegenden Schrauben und Dübeln.
Verdeckt eingebaute Filterkassette aus
Aluminiumgestrick zur Fettabscheidung, leicht zu
entnehmen und leicht zu reinigen, z.B. in der
Geschirrspülmaschine.
Integrierte, arretierbare Einstelldrossel zur
stufenlosen Regulierung der Luftmenge.
Technische Daten
Luftrichtung : Abluft
Max. Volumenstrom : 60 m3/h
Einbauort : Wand
Material Gehäuse : Edelstahl
Material Fettfilter-Kassette : Aluminium
Farbe : weiß, ähnlich RAL 9010
Gewicht : 1,1 kg
Gewicht mit Verpackung : 1,286 kg
Nennweite : 125 mm
Breite : 200 mm
Höhe : 250 mm
Tiefe : 48 mm
Breite mit Verpackung : 265 mm
Höhe mit Verpackung : 100 mm
Tiefe mit Verpackung : 215 mm
Verpackungseinheit : 1 Stück
Sortiment : K
GTIN (EAN) : 4012799322610
Hersteller: MAICO
DAE 125 W Abluftventil
Artikelnummer: 0044.0431
Menge: 1,000 Stck

**10.1773 WS 400 3 Dralldurchlass Dralldurchlass für Zuluft und Abluft, WS 400 394 passend für Anschluss**
Der Dralldurchlass Typ WS, gefertigt aus Stahl, ist
geeignet für die Abluft und Zuluft von sowohl gekühlter
als auch beheizter Luft in Büroräumen, Sitzungssälen,
Läden, Hotels, Schulen usw.
Er ist konzipiert für Raumhöhen von 2,5 m bis 4 m.
Der Durchlass mit feststehenden, radial angeordneten
Luftlenklamellen erzeugt eine drallförmige horizontale
Luftverteilung, kombiniert mit einer hohen
Induktionswirkung; hieraus resultiert eine rasche
Durchmischung der eingeblasenen Zuluft mit der
vorhandenen Raumluft.
Er wird mit einem Mittenloch für Mittenbefestigung
nebst Schraube und weißer Abdeckkappe geliefert.
Technische Daten
Luftrichtung : Abluft / Zuluft
Min. empfohlene Luftmenge : 220 m3/h
Max. empfohlene Luftmenge : 330 m3/h
Material Gehäuse : Stahlblech, einbrennlackiert
Farbe : weiß, ähnlich RAL 9010
Gewicht : 1,86 kg
Gewicht mit Verpackung : 1,9 kg
Breite : 394 mm
Höhe : 11 mm
Tiefe : 394 mm
Breite mit Verpackung : 435 mm
Höhe mit Verpackung : 55 mm
Tiefe mit Verpackung : 430 mm
Druckreserve Max : 20 Pa
Druckreserve Min : 12 Pa
Verpackungseinheit : 1 Stück
Sortiment : C
GTIN (EAN) : 4012799322467
Hersteller: MAICO
WS 400 394 Dralldurchlass
Artikelnummer: 0044.0416
Menge: 1,000 Stck

**10.1774 WS 400 6 Dralldurchlass Dralldurchlass für Zuluft und Abluft, WS 400 619 passend für Anschluss**
Der Dralldurchlass Typ WS, gefertigt aus Stahl, ist
geeignet für die Abluft und Zuluft von sowohl gekühlter
als auch beheizter Luft in Büroräumen, Sitzungssälen,
Läden, Hotels, Schulen usw.
Er ist konzipiert für Raumhöhen von 2,5 m bis 4 m.
Der Durchlass mit feststehenden, radial angeordneten
Luftlenklamellen erzeugt eine drallförmige horizontale
Luftverteilung, kombiniert mit einer hohen
Induktionswirkung; hieraus resultiert eine rasche
Durchmischung der eingeblasenen Zuluft mit der
vorhandenen Raumluft.
Er wird mit einem Mittenloch für Mittenbefestigung
nebst Schraube und weißer Abdeckkappe geliefert.
Technische Daten
Luftrichtung : Abluft / Zuluft
Min. empfohlene Luftmenge : 410 m3/h
Max. empfohlene Luftmenge : 610 m3/h
Material Gehäuse : Stahlblech, einbrennlackiert
Farbe : weiß, ähnlich RAL 9010
Gewicht : 5,1 kg
Gewicht mit Verpackung : 5,1 kg
Breite : 619 mm
Höhe : 11 mm
Tiefe : 619 mm
Breite mit Verpackung : 660 mm
Höhe mit Verpackung : 30 mm
Tiefe mit Verpackung : 660 mm
Druckreserve Max : 20 Pa
Druckreserve Min : 9 Pa
Verpackungseinheit : 1 Stück
Sortiment : C
GTIN (EAN) : 4012799322474
Hersteller: MAICO
WS 400 619 Dralldurchlass
Artikelnummer: 0044.0417
Menge: 1,000 Stck

**10.1775 WT 100 3 Dralldurchlass Dralldurchlass für Zuluft und Abluft, WT 100 394 passend für Anschluss**
Quadratischer Dralldurchlass Typ WT, gefertigt aus
Stahl, ist geeignet für die Abluft und Zuluft von
sowohl gekühlter als auch beheizter Luft in Büroräumen,
Sitzungssälen, Läden, Industrie usw.
Der Dralldurchlass kann problemlos in ein abgehängtes
Deckenraster eingebaut werden.
Die Luftlenklamellen sind in schwarzem Farbton.
Der Dralldurchlass ist konzipiert für Raumhöhen von 2,5
m bis 4 m.
Er wird mit einem Mittenloch für Mittenbefestigung
nebst Schraube und weißer Abdeckkappe geliefert.
Technische Daten
Luftrichtung : Abluft / Zuluft
Min. empfohlene Luftmenge : 220 m3/h
Max. empfohlene Luftmenge : 320 m3/h
Material Gehäuse : Stahlblech, einbrennlackiert
Farbe : weiß, ähnlich RAL 9010
Lamellenfarbe : schwarz
Gewicht : 0,8 kg
Gewicht mit Verpackung : 1,3 kg
Breite : 394 mm
Höhe : 11 mm
Tiefe : 394 mm
Breite mit Verpackung : 430 mm
Höhe mit Verpackung : 65 mm
Tiefe mit Verpackung : 430 mm
Druckreserve Max : 20 Pa
Druckreserve Min : 9 Pa
Verpackungseinheit : 1 Stück
Sortiment : C
GTIN (EAN) : 4012799322481
Hersteller: MAICO
WT 100 394 Dralldurchlass
Artikelnummer: 0044.0418
Menge: 1,000 Stck

**10.1776 WT 100 6 Dralldurchlass Dralldurchlass für Zuluft und Abluft, WT 100 619 passend für Anschluss**
Quadratischer Dralldurchlass Typ WT, gefertigt aus
Stahl, ist geeignet für die Abluft und Zuluft von
sowohl gekühlter als auch beheizter Luft in Büroräumen,
Sitzungssälen, Läden, Industrie usw.
Der Dralldurchlass kann problemlos in ein abgehängtes
Deckenraster eingebaut werden.
Die Luftlenklamellen sind in schwarzem Farbton.
Der Dralldurchlass ist konzipiert für Raumhöhen von 2,5
m bis 4 m.
Er wird mit einem Mittenloch für Mittenbefestigung
nebst Schraube und weißer Abdeckkappe geliefert.
Technische Daten
Luftrichtung : Abluft / Zuluft
Min. empfohlene Luftmenge : 410 m3/h
Max. empfohlene Luftmenge : 600 m3/h
Material Gehäuse : Stahlblech, einbrennlackiert
Farbe : weiß, ähnlich RAL 9010
Lamellenfarbe : schwarz
Gewicht : 2,9 kg
Gewicht mit Verpackung : 4,1 kg
Breite : 619 mm
Höhe : 11 mm
Tiefe : 619 mm
Breite mit Verpackung : 650 mm
Höhe mit Verpackung : 50 mm
Tiefe mit Verpackung : 650 mm
Druckreserve Max : 35 Pa
Druckreserve Min : 16 Pa
Verpackungseinheit : 1 Stück
Sortiment : C
GTIN (EAN) : 4012799322498
Hersteller: MAICO
WT 100 619 Dralldurchlass
Artikelnummer: 0044.0419
Menge: 1,000 Stck

**10.1777 WT 120 3 Dralldurchlass Dralldurchlass für Zuluft und Abluft, WT 120 394 passend für Anschluss**
Quadratischer Dralldurchlass Typ WT, gefertigt aus
Stahl, ist geeignet für die Abluft und Zuluft von
sowohl gekühlter als auch beheizter Luft in Büroräumen,
Sitzungssälen, Läden, Industrie usw.
Der Dralldurchlass kann problemlos in ein abgehängtes
Deckenraster eingebaut werden. Die Luftlenklamellen
sind in weißem Farbton.
Der Dralldurchlass ist konzipiert für Raumhöhen von 2,5
m bis 4 m.
Er wird mit einem Mittenloch für Mittenbefestigung
nebst Schraube und weißer Abdeckkappe geliefert.
Technische Daten
Luftrichtung : Abluft / Zuluft
Min. empfohlene Luftmenge : 220 m3/h
Max. empfohlene Luftmenge : 320 m3/h
Material Gehäuse : Stahlblech, einbrennlackiert
Farbe : weiß, ähnlich RAL 9010
Lamellenfarbe : weiß
Gewicht : 1,2 kg
Gewicht mit Verpackung : 1,72 kg
Breite : 394 mm
Höhe : 11 mm
Tiefe : 394 mm
Breite mit Verpackung : 730 mm
Höhe mit Verpackung : 60 mm
Tiefe mit Verpackung : 420 mm
Druckreserve Max : 20 Pa
Druckreserve Min : 9 Pa
Verpackungseinheit : 1 Stück
Sortiment : C
GTIN (EAN) : 4012799322504
Hersteller: MAICO
WT 120 394 Dralldurchlass
Artikelnummer: 0044.0420
Menge: 1,000 Stck

**10.1778 WT 120 6 Dralldurchlass Dralldurchlass für Zuluft und Abluft, WT 120 619 passend für Anschluss**
Quadratischer Dralldurchlass Typ WT, gefertigt aus
Stahl, ist geeignet für die Abluft und Zuluft von
sowohl gekühlter als auch beheizter Luft in Büroräumen,
Sitzungssälen, Läden, Industrie usw.
Der Dralldurchlass kann problemlos in ein abgehängtes
Deckenraster eingebaut werden. Die Luftlenklamellen
sind in weißem Farbton.
Der Dralldurchlass ist konzipiert für Raumhöhen von 2,5
m bis 4 m.
Er wird mit einem Mittenloch für Mittenbefestigung
nebst Schraube und weißer Abdeckkappe geliefert.
Technische Daten
Luftrichtung : Abluft / Zuluft
Min. empfohlene Luftmenge : 410 m3/h
Max. empfohlene Luftmenge : 600 m3/h
Material Gehäuse : Stahlblech, einbrennlackiert
Farbe : weiß, ähnlich RAL 9010
Lamellenfarbe : weiß
Gewicht : 3 kg
Gewicht mit Verpackung : 3,95 kg
Breite : 619 mm
Höhe : 11 mm
Tiefe : 619 mm
Breite mit Verpackung : 640 mm
Höhe mit Verpackung : 65 mm
Tiefe mit Verpackung : 640 mm
Druckreserve Max : 35 Pa
Druckreserve Min : 16 Pa
Verpackungseinheit : 1 Stück
Sortiment : C
GTIN (EAN) : 4012799322511
Hersteller: MAICO
WT 120 619 Dralldurchlass
Artikelnummer: 0044.0421
Menge: 1,000 Stck

**10.1779 WR 230T Dralldurchlass Dralldurchlass rund mit fest eingebauten Luftlenklamellen mit Diffusor**
Dralldurchlass rund mit fest eingebauten
Luftlenklamellen mit Diffusorring, komplett mit
Anschlusskasten mit Anschluss oben.
Anschlusskasten aus verzinktem Stahlblech.
Technische Daten
Luftrichtung : Abluft / Zuluft
Min. empfohlene Luftmenge : 50 m3/h
Max. empfohlene Luftmenge : 140 m3/h
Material Gehäuse : Stahlblech, einbrennlackiert
Farbe : weiß, ähnlich RAL 9010
Gewicht : 0,88 kg
Gewicht mit Verpackung : 0,88 kg
Anschlussdurchmesser : 125 mm
Randdurchmesser : 250 mm
Breite : 250 mm
Höhe : 150 mm
Tiefe : 250 mm
Breite mit Verpackung : 250 mm
Höhe mit Verpackung : 150 mm
Tiefe mit Verpackung : 250 mm
Verpackungseinheit : 1 Stück
Sortiment : C
GTIN (EAN) : 4012799322528
Hersteller: MAICO
WR 230T 160 Dralldurchlass
Artikelnummer: 0044.0422
Menge: 1,000 Stck

**10.1780 WR 230T Dralldurchlass Dralldurchlass rund mit fest eingebauten Luftlenklamellen mit Diffusor**
Dralldurchlass rund mit fest eingebauten
Luftlenklamellen mit Diffusorring, komplett mit
Anschlusskasten mit Anschluss oben.
Anschlusskasten aus verzinktem Stahlblech.
Technische Daten
Luftrichtung : Abluft / Zuluft
Min. empfohlene Luftmenge : 220 m3/h
Max. empfohlene Luftmenge : 310 m3/h
Material Gehäuse : Stahlblech, einbrennlackiert
Farbe : weiß, ähnlich RAL 9010
Gewicht : 1,6 kg
Gewicht mit Verpackung : 1,6 kg
Anschlussdurchmesser : 200 mm
Randdurchmesser : 350 mm
Breite : 350 mm
Höhe : 160 mm
Tiefe : 350 mm
Breite mit Verpackung : 350 mm
Höhe mit Verpackung : 160 mm
Tiefe mit Verpackung : 350 mm
Verpackungseinheit : 1 Stück
Sortiment : C
GTIN (EAN) : 4012799322535
Hersteller: MAICO
WR 230T 250 Dralldurchlass
Artikelnummer: 0044.0423
Menge: 1,000 Stck

**10.1781 WR 230T Dralldurchlass Dralldurchlass rund mit fest eingebauten Luftlenklamellen mit Diffusor**
Dralldurchlass rund mit fest eingebauten
Luftlenklamellen mit Diffusorring, komplett mit
Anschlusskasten mit Anschluss oben.
Anschlusskasten aus verzinktem Stahlblech.
Technische Daten
Luftrichtung : Abluft / Zuluft
Min. empfohlene Luftmenge : 320 m3/h
Max. empfohlene Luftmenge : 450 m3/h
Material Gehäuse : Stahlblech, einbrennlackiert
Farbe : weiß, ähnlich RAL 9010
Gewicht : 2,43 kg
Gewicht mit Verpackung : 2,4 kg
Anschlussdurchmesser : 250 mm
Randdurchmesser : 450 mm
Breite : 450 mm
Höhe : 180 mm
Tiefe : 450 mm
Breite mit Verpackung : 450 mm
Höhe mit Verpackung : 180 mm
Tiefe mit Verpackung : 450 mm
Verpackungseinheit : 1 Stück
Sortiment : C
GTIN (EAN) : 4012799322542
Hersteller: MAICO
WR 230T 315 Dralldurchlass
Artikelnummer: 0044.0424
Menge: 1,000 Stck

**10.1782 WP 101S Dralldurchlass-Anschlusskasten Dralldurchlass-Anschlusskasten für die Größe 394 x 394 mm.**
Der Anschlusskasten WP101S, gefertigt aus Stahl,
ist geeignet zur Aufnahme der Drallauslässe Typ WT und
WS.
Extrem niedrige Bauhöhe zur Montage in abgehängten
Leichtbaudecken in Büroräumen, Sitzungssälen, Läden,
Hotels, Schulen usw.
Der Anschlusskasten ist mit 2 Rundrohranschlüssen mit
Doppellippendichtung mit je einer separat einstellbaren
Drosselklappe sowie einem Luftdiffusor für ein
optimales Strömungsbild ausgestattet.
Ein Mittenloch dient der Befestigung der Drallauslässe.
VDI 6022 konform.
Technische Daten
Luftrichtung : Abluft / Zuluft
Material Gehäuse : Stahlblech, verzinkt
Gewicht : 3,6 kg
Gewicht mit Verpackung : 3,6 kg
Anschlussdurchmesser : 125 mm
Breite : 420 mm
Höhe : 215 mm
Tiefe : 410 mm
Breite mit Verpackung : 420 mm
Höhe mit Verpackung : 215 mm
Tiefe mit Verpackung : 410 mm
Verpackungseinheit : 1 Stück
Sortiment : C
GTIN (EAN) : 4012799322559
Hersteller: MAICO
WP 101S 125 394 Dralldurchlass-Anschlusskasten
Artikelnummer: 0044.0425
Menge: 1,000 Stck

**10.1783 WP 101S Dralldurchlass-Anschlusskasten Dralldurchlass-Anschlusskasten für die Größe 619 x 619 mm**
Der Anschlusskasten WP101S, gefertigt aus Stahl,
ist geeignet zur Aufnahme der Drallauslässe Typ WT und
WS.
Extrem niedrige Bauhöhe zur Montage in abgehängten
Leichtbaudecken in Büroräumen, Sitzungssälen, Läden,
Hotels, Schulen usw.
Der Anschlusskasten ist mit 2 Rundrohranschlüssen mit
Doppellippendichtung mit je einer separat einstellbaren
Drosselklappe sowie einem Luftdiffusor für ein
optimales Strömungsbild ausgestattet.
Ein Mittenloch dient der Befestigung der Drallauslässe.
VDI 6022 konform.
Technische Daten
Luftrichtung : Abluft / Zuluft
Material Gehäuse : Stahlblech, verzinkt
Gewicht : 6,8 kg
Gewicht mit Verpackung : 6,8 kg
Anschlussdurchmesser : 160 mm
Breite : 620 mm
Höhe : 250 mm
Tiefe : 580 mm
Breite mit Verpackung : 620 mm
Höhe mit Verpackung : 250 mm
Tiefe mit Verpackung : 580 mm
Verpackungseinheit : 1 Stück
Sortiment : C
GTIN (EAN) : 4012799322566
Hersteller: MAICO
WP 101S 160 619 Dralldurchlass-Anschlusskasten
Artikelnummer: 0044.0426
Menge: 1,000 Stck

**10.1784 LGR 32/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 100 m3/h - 200 m3/h
Einbau : innen
Einbauort : Rohr
Material : Stahlblech, verzinkt
Gewicht : 0,66 kg
Gewicht mit Verpackung : 0,78 kg
Geeignet für Nennweite : 140 mm - 400 mm (ideal 250 mm)
Breite : 358 mm
Höhe : 113 mm
Tiefe : 56 mm
Breite mit Verpackung : 392 mm
Höhe mit Verpackung : 125 mm
Tiefe mit Verpackung : 70 mm
Verpackungseinheit : 1 Stück
Sortiment : C
GTIN (EAN) : 4012799513544
Hersteller: MAICO
LGR 32/6 Innengitter
Artikelnummer: 0151.0354
Menge: 1,000 Stck

**10.1785 LGR 42/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 150 m3/h - 250 m3/h
Einbau : innen
Einbauort : Rohr
Material : Stahlblech, verzinkt
Gewicht : 0,82 kg
Gewicht mit Verpackung : 0,97 kg
Geeignet für Nennweite : 140 mm - 400 mm (ideal 250 mm)
Breite : 458 mm
Höhe : 113 mm
Tiefe : 56 mm
Breite mit Verpackung : 490 mm
Höhe mit Verpackung : 120 mm
Tiefe mit Verpackung : 70 mm
Verpackungseinheit : 1 Stück
Sortiment : C
GTIN (EAN) : 4012799513551
Hersteller: MAICO
LGR 42/6 Innengitter
Artikelnummer: 0151.0355
Menge: 1,000 Stck

**10.1786 LGR 52/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 200 m3/h - 300 m3/h
Einbau : innen
Einbauort : Rohr
Material : Stahlblech, verzinkt
Gewicht : 0,98 kg
Gewicht mit Verpackung : 1,19 kg
Geeignet für Nennweite : 140 mm - 400 mm (ideal 250 mm)
Breite : 558 mm
Höhe : 113 mm
Tiefe : 56 mm
Breite mit Verpackung : 595 mm
Höhe mit Verpackung : 120 mm
Tiefe mit Verpackung : 75 mm
Verpackungseinheit : 1 Stück
Sortiment : C
GTIN (EAN) : 4012799513568
Hersteller: MAICO
LGR 52/6 Innengitter
Artikelnummer: 0151.0356
Menge: 1,000 Stck

**10.1787 LGR 62/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 250 m3/h - 350 m3/h
Einbau : innen
Einbauort : Rohr
Material : Stahlblech, verzinkt
Gewicht : 1,23 kg
Gewicht mit Verpackung : 1,42 kg
Geeignet für Nennweite : 140 mm - 400 mm (ideal 250 mm)
Breite : 658 mm
Höhe : 113 mm
Tiefe : 56 mm
Breite mit Verpackung : 685 mm
Höhe mit Verpackung : 120 mm
Tiefe mit Verpackung : 70 mm
Verpackungseinheit : 1 Stück
Sortiment : C
GTIN (EAN) : 4012799513575
Hersteller: MAICO
LGR 62/6 Innengitter
Artikelnummer: 0151.0357
Menge: 1,000 Stck

**10.1788 LGR 82/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 300 m3/h - 500 m3/h
Einbau : innen
Einbauort : Rohr
Material : Stahlblech, verzinkt
Gewicht : 1,49 kg
Gewicht mit Verpackung : 1,73 kg
Geeignet für Nennweite : 140 mm - 400 mm (ideal 250 mm)
Breite : 858 mm
Höhe : 113 mm
Tiefe : 56 mm
Breite mit Verpackung : 890 mm
Höhe mit Verpackung : 120 mm
Tiefe mit Verpackung : 70 mm
Verpackungseinheit : 1 Stück
Sortiment : C
GTIN (EAN) : 4012799513582
Hersteller: MAICO
LGR 82/6 Innengitter
Artikelnummer: 0151.0358
Menge: 1,000 Stck

**10.1789 LGR 32/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 200 m3/h - 400 m3/h
Einbau : innen
Einbauort : Rohr
Material : Stahlblech, verzinkt
Gewicht : 1,06 kg
Gewicht mit Verpackung : 1,23 kg
Geeignet für Nennweite : 300 mm - 800 mm (ideal 500 mm)
Breite : 358 mm
Höhe : 113 mm
Tiefe : 56 mm
Breite mit Verpackung : 400 mm
Höhe mit Verpackung : 180 mm
Tiefe mit Verpackung : 80 mm
Verpackungseinheit : 1 Stück
Sortiment : C
GTIN (EAN) : 4012799513599
Hersteller: MAICO
LGR 32/12 Innengitter
Artikelnummer: 0151.0359
Menge: 1,000 Stck

**10.1790 LGR 42/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 300 m3/h - 500 m3/h
Einbau : innen
Einbauort : Rohr
Material : Stahlblech, verzinkt
Gewicht : 1,29 kg
Gewicht mit Verpackung : 1,45 kg
Geeignet für Nennweite : 300 mm - 800 mm (ideal 500 mm)
Breite : 458 mm
Höhe : 113 mm
Tiefe : 56 mm
Breite mit Verpackung : 500 mm
Höhe mit Verpackung : 175 mm
Tiefe mit Verpackung : 70 mm
Verpackungseinheit : 1 Stück
Sortiment : C
GTIN (EAN) : 4012799513605
Hersteller: MAICO
LGR 42/12 Innengitter
Artikelnummer: 0151.0360
Menge: 1,000 Stck

**10.1791 LGR 52/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 400 m3/h - 600 m3/h
Einbau : innen
Einbauort : Rohr
Material : Stahlblech, verzinkt
Gewicht : 1,66 kg
Gewicht mit Verpackung : 1,9 kg
Geeignet für Nennweite : 300 mm - 800 mm (ideal 500 mm)
Breite : 558 mm
Höhe : 113 mm
Tiefe : 56 mm
Breite mit Verpackung : 595 mm
Höhe mit Verpackung : 180 mm
Tiefe mit Verpackung : 70 mm
Verpackungseinheit : 1 Stück
Sortiment : C
GTIN (EAN) : 4012799513612
Hersteller: MAICO
LGR 52/12 Innengitter
Artikelnummer: 0151.0361
Menge: 1,000 Stck

**10.1792 LGR 62/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 500 m3/h - 700 m3/h
Einbau : innen
Einbauort : Rohr
Material : Stahlblech, verzinkt
Gewicht : 1,8 kg
Gewicht mit Verpackung : 2,12 kg
Geeignet für Nennweite : 300 mm - 800 mm (ideal 500 mm)
Breite : 658 mm
Höhe : 113 mm
Tiefe : 56 mm
Breite mit Verpackung : 700 mm
Höhe mit Verpackung : 180 mm
Tiefe mit Verpackung : 70 mm
Verpackungseinheit : 1 Stück
Sortiment : C
GTIN (EAN) : 4012799513629
Hersteller: MAICO
LGR 62/12 Innengitter
Artikelnummer: 0151.0362
Menge: 1,000 Stck

**10.1793 LGR 82/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 600 m3/h - 900 m3/h
Einbau : innen
Einbauort : Rohr
Material : Stahlblech, verzinkt
Gewicht : 2,67 kg
Gewicht mit Verpackung : 3 kg
Geeignet für Nennweite : 300 mm - 800 mm (ideal 500 mm)
Breite : 858 mm
Höhe : 113 mm
Tiefe : 56 mm
Breite mit Verpackung : 880 mm
Höhe mit Verpackung : 180 mm
Tiefe mit Verpackung : 70 mm
Verpackungseinheit : 1 Stück
Sortiment : C
GTIN (EAN) : 4012799513636
Hersteller: MAICO
LGR 82/12 Innengitter
Artikelnummer: 0151.0363
Menge: 1,000 Stck

**10.1794 LGA 42/1 Innengitter Abluftgitter für Kombination mit Einbaukasten EK 42/12**
Innengitter mit Frontrahmen.
Mit frontseitig senkrechten, drehbar gelagerten
Luftlenklamellen.
Regulierung des Luftstroms durch einstellbaren
Schlitzschieber.
Notwendiges Zubehör: Einbaukasten EK.
Technische Daten
Luftrichtung : Entlüftung
Sinnvoller Luftdurchsatz bei 75% Öffnung des
Schlitzschiebers : 100 m3/h - 350 m3/h
Einbau : innen
Einbauort : Wand / Kanal
Material : Stahlblech, einbrennlackiert
Farbe : lichtgrau
Gewicht : 1,67 kg
Gewicht mit Verpackung : 1,88 kg
Breite : 450 mm
Höhe : 160 mm
Tiefe : 61 mm
Breite mit Verpackung : 485 mm
Höhe mit Verpackung : 175 mm
Tiefe mit Verpackung : 95 mm
Verpackungseinheit : 1 Stück
Sortiment : D
GTIN (EAN) : 4012799512608
Hersteller: MAICO
LGA 42/12 Innengitter
Artikelnummer: 0151.0260
Menge: 1,000 Stck

**10.1795 LGA 62/2 Innengitter Abluftgitter für Kombination mit Einbaukasten EK 62/22**
Innengitter mit Frontrahmen.
Mit frontseitig senkrechten, drehbar gelagerten
Luftlenklamellen.
Regulierung des Luftstroms durch einstellbaren
Schlitzschieber.
Notwendiges Zubehör: Einbaukasten EK.
Technische Daten
Luftrichtung : Entlüftung
Sinnvoller Luftdurchsatz bei 75% Öffnung des
Schlitzschiebers : 300 m3/h - 1000 m3/h
Einbau : innen
Einbauort : Wand / Kanal
Material : Stahlblech, einbrennlackiert
Farbe : lichtgrau
Gewicht : 3,71 kg
Gewicht mit Verpackung : 4,11 kg
Breite : 650 mm
Höhe : 260 mm
Tiefe : 61 mm
Breite mit Verpackung : 680 mm
Höhe mit Verpackung : 275 mm
Tiefe mit Verpackung : 95 mm
Verpackungseinheit : 1 Stück
Sortiment : D
GTIN (EAN) : 4012799512622
Hersteller: MAICO
LGA 62/22 Innengitter
Artikelnummer: 0151.0262
Menge: 1,000 Stck

**10.1796 LGZ 42/1 Innengitter Zuluftgitter für Kombination mit Einbaukasten EK 42/22**
Innengitter mit Frontrahmen.
Mit frontseitig senkrechten, drehbar gelagerten
Luftlenklamellen.
Regulierung des Luftstroms durch einstellbaren
Schlitzschieber.
Notwendiges Zubehör: Einbaukasten EK.
Technische Daten
Luftrichtung : Belüftung
Sinnvoller Luftdurchsatz bei 75% Öffnung des
Schlitzschiebers : 100 m3/h - 350 m3/h
Einbau : innen
Einbauort : Wand / Kanal
Material : Stahlblech, einbrennlackiert
Farbe : lichtgrau
Gewicht : 1,96 kg
Gewicht mit Verpackung : 2,2 kg
Breite : 450 mm
Höhe : 160 mm
Tiefe : 61 mm
Breite mit Verpackung : 410 mm
Höhe mit Verpackung : 180 mm
Tiefe mit Verpackung : 90 mm
Verpackungseinheit : 1 Stück
Sortiment : D
GTIN (EAN) : 4012799512639
Hersteller: MAICO
LGZ 42/12 Innengitter
Artikelnummer: 0151.0263
Menge: 1,000 Stck

**10.1797 LGZ 62/1 Innengitter Zuluftgitter für Kombination mit Einbaukasten EK 62/12**
Innengitter mit Frontrahmen.
Mit frontseitig senkrechten, drehbar gelagerten
Luftlenklamellen.
Regulierung des Luftstroms durch einstellbaren
Schlitzschieber.
Notwendiges Zubehör: Einbaukasten EK.
Technische Daten
Luftrichtung : Belüftung
Sinnvoller Luftdurchsatz bei 75% Öffnung des
Schlitzschiebers : 200 m3/h - 500 m3/h
Einbau : innen
Einbauort : Wand / Kanal
Material : Stahlblech, einbrennlackiert
Farbe : lichtgrau
Gewicht : 2,92 kg
Gewicht mit Verpackung : 3,19 kg
Breite : 650 mm
Höhe : 160 mm
Tiefe : 61 mm
Breite mit Verpackung : 680 mm
Höhe mit Verpackung : 175 mm
Tiefe mit Verpackung : 95 mm
Verpackungseinheit : 1 Stück
Sortiment : D
GTIN (EAN) : 4012799512646
Hersteller: MAICO
LGZ 62/12 Innengitter
Artikelnummer: 0151.0264
Menge: 1,000 Stck

**10.1798 LGZ 62/2 Innengitter Zuluftgitter für Kombination mit Einbaukasten EK 62/22**
Innengitter mit Frontrahmen.
Mit frontseitig senkrechten, drehbar gelagerten
Luftlenklamellen.
Regulierung des Luftstroms durch einstellbaren
Schlitzschieber.
Notwendiges Zubehör: Einbaukasten EK.
Technische Daten
Luftrichtung : Belüftung
Sinnvoller Luftdurchsatz bei 75% Öffnung des
Schlitzschiebers : 300 m3/h - 1000 m3/h
Einbau : innen
Einbauort : Wand / Kanal
Material : Stahlblech, einbrennlackiert
Farbe : lichtgrau
Gewicht : 4,66 kg
Gewicht mit Verpackung : 5,07 kg
Breite : 650 mm
Höhe : 260 mm
Tiefe : 61 mm
Breite mit Verpackung : 680 mm
Höhe mit Verpackung : 280 mm
Tiefe mit Verpackung : 90 mm
Verpackungseinheit : 1 Stück
Sortiment : D
GTIN (EAN) : 4012799512653
Hersteller: MAICO
LGZ 62/22 Innengitter
Artikelnummer: 0151.0265
Menge: 1,000 Stck

**10.1799 EK 42/12 Einbaukasten Einbaukasten zur Montage in abgehängte Decken in Kombination mit den I**
Einbaukasten zur Montage in abgehängte Decken.
Zur Kombination mit den Innengittern LGA und LGZ.
Technische Daten
Einbau : innen
Material : Stahlblech, verzinkt
Gewicht : 2,79 kg
Gewicht mit Verpackung : 3,02 kg
Breite : 448 mm
Höhe : 149 mm
Tiefe : 244 mm
Breite mit Verpackung : 470 mm
Höhe mit Verpackung : 220 mm
Tiefe mit Verpackung : 255 mm
Verpackungseinheit : 1 Stück
Sortiment : C
GTIN (EAN) : 4012799490845
Hersteller: MAICO
EK 42/12 Einbaukasten
Artikelnummer: 0149.0084
Menge: 1,000 Stck

**10.1800 EK 62/22 Einbaukasten Einbaukasten zur Montage in abgehängte Decken in Kombination mit den I**
Einbaukasten zur Montage in abgehängte Decken.
Zur Kombination mit den Innengittern LGA und LGZ.
Technische Daten
Einbau : innen
Material : Stahlblech, verzinkt
Gewicht : 5,64 kg
Gewicht mit Verpackung : 6,11 kg
Breite : 650 mm
Höhe : 247 mm
Tiefe : 333 mm
Breite mit Verpackung : 665 mm
Höhe mit Verpackung : 320 mm
Tiefe mit Verpackung : 350 mm
Verpackungseinheit : 1 Stück
Sortiment : C
GTIN (EAN) : 4012799490869
Hersteller: MAICO
EK 62/22 Einbaukasten
Artikelnummer: 0149.0086
Menge: 1,000 Stck

**10.1801 FFE 10 Fettfilterelement für Abluft Fettfilterelement für Abluft als Vorsatz vor Tellerventile DN 100, Bre**
Formschönes Fettfilterelement als Vorsatzelement für
Abluft-Tellerventile mit max. Bautiefe von 20 mm oder
als eigenständiges Bauteil einsetzbar.
Mit integrierter abnehmbarer Fettfilter-Kassette.
Ausbau der Kassette ohne Werkzeug möglich.
Mit 4 rückseitigen Befestigungsösen.
Fettfilter-Kassette mit heißem Wasser reinigbar z.B. in
Spülbecken oder Geschirrspüler.
Einfache Wand- oder Deckenmontage.
Zum Einsatz in Küchen und Teeküchen.
Technische Daten
Luftrichtung : Entlüftung
Einbauort : Wand / Decke
Material Gehäuse : Stahlblech, pulverbeschichtet
Material Fettfilter-Kassette : Aluminiumgestrick mit
beidseitiger Streckmetallabdeckung
Farbe : reinweiß, ähnlich RAL 9010
Gewicht : 0,32 kg
Gewicht mit Verpackung : 0,46 kg
Breite : 190 mm
Höhe : 185 mm
Tiefe : 50 mm
Breite mit Verpackung : 230 mm
Höhe mit Verpackung : 230 mm
Tiefe mit Verpackung : 80 mm
Verpackungseinheit : 1 Stück
Sortiment : C
GTIN (EAN) : 4012799925064
Hersteller: MAICO
FFE 10 Fettfilterelement für Abluft
Artikelnummer: 0092.0506
Menge: 1,000 Stck

**10.1802 ZDK 25 Dunkelkammervorsatz Dunkelkammer-Vorsatz zur Lichtabschirmung an der Lüftungsöffnung, Stah**
Dunkelkammervorsatz zur Lichtabschirmung an der
Lüftungsöffnung.
Montage im Rauminneren notwendig.
Technische Daten
Luftrichtung : Entlüftung
Einbau : innen
Einbauort : Wand / Decke
Einbauart : Aufputz
Material : Stahlblech, pulverbeschichtet
Farbe : schwarz
Gewicht : 8,56 kg
Gewicht mit Verpackung : 10,2 kg
Breite : 483 mm
Höhe : 483 mm
Tiefe : 254 mm
Breite mit Verpackung : 585 mm
Höhe mit Verpackung : 505 mm
Tiefe mit Verpackung : 280 mm
Verpackungseinheit : 1 Stück
Sortiment : C
GTIN (EAN) : 4012799933502
Hersteller: MAICO
ZDK 25 Dunkelkammervorsatz
Artikelnummer: 0093.0350
Menge: 1,000 Stck

**10.1803 SFR 80 Stahl-Flexrohr Wickelfalzrohr aus verzinktem Stahlblech zum Einsatz als Anschlussleit**
Flexibles einlagig verrilltes Wickelfalzrohr aus
verzinktem Stahlblech zum Einsatz als Anschlussleitung
an die Hauptleitung gemäß DIN 18017-3.
Nicht brennbar gemäß DIN 4102 Klasse A1.
Längenangaben: gestreckte Länge.
Technische Daten
Material : Stahlblech
Gewicht : 0,46 kg
Gewicht mit Verpackung : 0,65 kg
Geeignet für Nennweite : 80 mm
Länge : 1,2 m
Breite : 1.200 mm
Höhe : 90 mm
Tiefe : 90 mm
Breite mit Verpackung : 620 mm
Höhe mit Verpackung : 100 mm
Tiefe mit Verpackung : 100 mm
Verpackungseinheit : 1 Stück
Sortiment : B
GTIN (EAN) : 4012799550723
Hersteller: MAICO
SFR 80 Stahl-Flexrohr
Artikelnummer: 0055.0072
Menge: 1,000 Stck

**10.1804 AFR 75 Aluminium-Flexrohr Flexibles, fünflagig verrilltes Aluminiumrohr DN 75 als Anschlussleitu**
Flexibles fünflagig verrilltes Aluminiumrohr zum
Einsatz als Anschlussleitung an verschiedene
Lüftungslösungen.
Nicht brennbar gemäß DIN 4102 Klasse A1.
Längenangaben: gestreckte Länge.
Technische Daten
Max. Betriebsdruck : 2.500 Pa
Material : Aluminium
Gewicht : 0,37 kg
Gewicht mit Verpackung : 0,54 kg
Geeignet für Nennweite : 75 mm
Länge : 3 m
Breite : 3.000 mm
Höhe : 80 mm
Tiefe : 80 mm
Breite mit Verpackung : 810 mm
Höhe mit Verpackung : 100 mm
Tiefe mit Verpackung : 100 mm
Umgebungstemperatur : 100  C
Verpackungseinheit : 1 Stück
Sortiment : B
GTIN (EAN) : 4012799550884
Hersteller: MAICO
AFR 75 Aluminium-Flexrohr
Artikelnummer: 0055.0088
Menge: 1,000 Stck

**10.1805 AFR 80 Aluminium-Flexrohr Flexibles, fünflagig verrilltes Aluminiumrohr DN 80 als Anschlussleitu**
Flexibles fünflagig verrilltes Aluminiumrohr zum
Einsatz als Anschlussleitung an verschiedene
Lüftungslösungen.
Nicht brennbar gemäß DIN 4102 Klasse A1.
Längenangaben: gestreckte Länge.
Technische Daten
Max. Betriebsdruck : 2.500 Pa
Material : Aluminium
Gewicht : 0,38 kg
Gewicht mit Verpackung : 0,55 kg
Geeignet für Nennweite : 80 mm
Länge : 3 m
Breite : 3.000 mm
Höhe : 90 mm
Tiefe : 90 mm
Breite mit Verpackung : 810 mm
Höhe mit Verpackung : 100 mm
Tiefe mit Verpackung : 100 mm
Umgebungstemperatur : 100  C
Verpackungseinheit : 1 Stück
Sortiment : B
GTIN (EAN) : 4012799550921
Hersteller: MAICO
AFR 80 Aluminium-Flexrohr
Artikelnummer: 0055.0092
Menge: 1,000 Stck

**10.1806 AFR 100 Aluminium-Flexrohr Flexibles, fünflagig verrilltes Aluminiumrohr DN 100 als Anschlussleit**
Flexibles fünflagig verrilltes Aluminiumrohr zum
Einsatz als Anschlussleitung an verschiedene
Lüftungslösungen.
Nicht brennbar gemäß DIN 4102 Klasse A1.
Längenangaben: gestreckte Länge.
Technische Daten
Max. Betriebsdruck : 2.500 Pa
Material : Aluminium
Gewicht : 0,92 kg
Gewicht mit Verpackung : 1,03 kg
Geeignet für Nennweite : 100 mm
Länge : 10 m
Breite : 10.000 mm
Höhe : 115 mm
Tiefe : 115 mm
Breite mit Verpackung : 403 mm
Höhe mit Verpackung : 122 mm
Tiefe mit Verpackung : 122 mm
Umgebungstemperatur : 100  C
Verpackungseinheit : 1 Stück
Sortiment : C
GTIN (EAN) : 4012799550907
Hersteller: MAICO
AFR 100 Aluminium-Flexrohr
Artikelnummer: 0055.0090
Menge: 1,000 Stck

**10.1807 AFR 125 Aluminium-Flexrohr Flexibles, fünflagig verrilltes Aluminiumrohr DN 125 als Anschlussleit**
Flexibles fünflagig verrilltes Aluminiumrohr zum
Einsatz als Anschlussleitung an verschiedene
Lüftungslösungen.
Nicht brennbar gemäß DIN 4102 Klasse A1.
Längenangaben: gestreckte Länge.
Technische Daten
Max. Betriebsdruck : 2.500 Pa
Material : Aluminium
Gewicht : 1,1 kg
Gewicht mit Verpackung : 1,24 kg
Geeignet für Nennweite : 125 mm
Länge : 10 m
Breite : 10.000 mm
Höhe : 135 mm
Tiefe : 135 mm
Breite mit Verpackung : 400 mm
Höhe mit Verpackung : 145 mm
Tiefe mit Verpackung : 145 mm
Umgebungstemperatur : 100  C
Verpackungseinheit : 1 Stück
Sortiment : C
GTIN (EAN) : 4012799550914
Hersteller: MAICO
AFR 125 Aluminium-Flexrohr
Artikelnummer: 0055.0091
Menge: 1,000 Stck

**10.1808 AFR 150 Aluminium-Flexrohr Flexibles, fünflagig verrilltes Aluminiumrohr DN 150 als Anschlussleit**
Flexibles fünflagig verrilltes Aluminiumrohr zum
Einsatz als Anschlussleitung an verschiedene
Lüftungslösungen.
Nicht brennbar gemäß DIN 4102 Klasse A1.
Längenangaben: gestreckte Länge.
Technische Daten
Max. Betriebsdruck : 2.500 Pa
Material : Aluminium
Gewicht : 1,34 kg
Gewicht mit Verpackung : 1,5 kg
Geeignet für Nennweite : 150 mm
Länge : 10 m
Breite : 10.000 mm
Höhe : 155 mm
Tiefe : 155 mm
Breite mit Verpackung : 405 mm
Höhe mit Verpackung : 175 mm
Tiefe mit Verpackung : 175 mm
Umgebungstemperatur : 100  C
Verpackungseinheit : 1 Stück
Sortiment : C
GTIN (EAN) : 4012799550938
Hersteller: MAICO
AFR 150 Aluminium-Flexrohr
Artikelnummer: 0055.0093
Menge: 1,000 Stck

**10.1809 SVR 100 Steckverbinder für Rohre Steckverbinder inkl. Lippendichtung, DN 100, zum Anschluss von Wickelf**
Steckverbinder für Wickelfalzrohre, inkl.
Lippendichtungen.
Z. B. zum Anschluss der WS 75 Powerbox an
Wickelfalzrohre.
Technische Daten
Material : Stahlblech
Gewicht : 0,15 kg
Gewicht mit Verpackung : 0,18 kg
Nennweite : 100 mm
Breite : 100 mm
Höhe : 100 mm
Tiefe : 78 mm
Breite mit Verpackung : 100 mm
Höhe mit Verpackung : 100 mm
Tiefe mit Verpackung : 78 mm
Umgebungstemperatur : 60  C
Verpackungseinheit : 1 Stück
Sortiment : K
GTIN (EAN) : 4012799992523
Hersteller: MAICO
SVR 100 Steckverbinder für Rohre
Artikelnummer: 0055.0188
Menge: 1,000 Stck

**10.1810 SVR 125 Steckverbinder für Rohre Steckverbinder inkl. Lippendichtung, DN 125, zum Anschluss von Wickelf**
Steckverbinder für Wickelfalzrohre, inkl.
Lippendichtungen.
Z. B. zum Anschluss der zentralen Lüftungsgeräte WS 120
Trio, WS 160 Flat oder WS 170 an Wickelfalzrohre.
Technische Daten
Material : Stahlblech
Gewicht : 0,17 kg
Gewicht mit Verpackung : 0,17 kg
Nennweite : 125 mm
Breite : 125 mm
Höhe : 125 mm
Tiefe : 130 mm
Breite mit Verpackung : 125 mm
Höhe mit Verpackung : 125 mm
Tiefe mit Verpackung : 130 mm
Umgebungstemperatur : 60  C
Verpackungseinheit : 1 Stück
Sortiment : K
GTIN (EAN) : 4012799551836
Hersteller: MAICO
SVR 125 Steckverbinder für Rohre
Artikelnummer: 0055.0183
Menge: 1,000 Stck

**10.1811 SVR 160 Steckverbinder für Rohre Steckverbinder inkl. Lippendichtung, DN 160, zum Anschluss von Wickelf**
Steckverbinder für Wickelfalzrohre, inkl.
Lippendichtungen.
Z. B. zum Anschluss der zentralen Lüftungsgeräte WS 300
Flat, WR 310 / WR 410, WS 320 und WS 470 an
Wickelfalzrohre.
Technische Daten
Material : Stahlblech
Gewicht : 0,21 kg
Gewicht mit Verpackung : 0,21 kg
Nennweite : 160 mm
Breite : 160 mm
Höhe : 85 mm
Tiefe : 160 mm
Breite mit Verpackung : 160 mm
Höhe mit Verpackung : 85 mm
Tiefe mit Verpackung : 160 mm
Umgebungstemperatur : 60  C
Verpackungseinheit : 1 Stück
Sortiment : K
GTIN (EAN) : 4012799551850
Hersteller: MAICO
SVR 160 Steckverbinder für Rohre
Artikelnummer: 0055.0185
Menge: 1,000 Stck

**10.1812 B45-125 45 Bogen, gezogen 45 -Bogen, gezogen inkl. Lippendichtung, DN 125, zum Anschluss von Wic**
45 -Bogen, gezogen, inkl. Lippendichtungen. Für
Wickelfalzrohre.
Z. B. zum Anschluss der zentralen Lüftungsgeräte WS 120
Trio, WS 160 Flat oder WS 170 an Wickelfalzrohre als
Alternative zum Steckverbinder SVR 125.
Technische Daten
Material : Stahlblech
Gewicht : 0,5 kg
Gewicht mit Verpackung : 0,5 kg
Nennweite : 125 mm
Breite : 235 mm
Höhe : 175 mm
Tiefe : 130 mm
Breite mit Verpackung : 235 mm
Höhe mit Verpackung : 175 mm
Tiefe mit Verpackung : 130 mm
Umgebungstemperatur : 60  C
Verpackungseinheit : 1 Stück
Sortiment : K
GTIN (EAN) : 4012799553267
Hersteller: MAICO
B45-125 45  Bogen, gezogen
Artikelnummer: 0055.0326
Menge: 1,000 Stck

**10.1813 B90-125 90 -Bogen, gezogen 90 -Bogen, gezogen inkl. Lippendichtung, DN 125, zum Anschluss von Wic**
90 -Bogen, gezogen, inkl. Lippendichtungen. Für
Wickelfalzrohre.
Z. B. zum Anschluss der zentralen Lüftungsgeräte WS 120
Trio, WS 160 Flat oder WS 170 an Wickelfalzrohre als
Alternative zum Steckverbinder SVR 125.
Technische Daten
Material : Stahlblech
Gewicht : 0,6 kg
Gewicht mit Verpackung : 0,6 kg
Nennweite : 125 mm
Breite : 235 mm
Höhe : 235 mm
Tiefe : 235 mm
Breite mit Verpackung : 235 mm
Höhe mit Verpackung : 235 mm
Tiefe mit Verpackung : 235 mm
Umgebungstemperatur : 60  C
Verpackungseinheit : 1 Stück
Sortiment : K
GTIN (EAN) : 4012799553120
Hersteller: MAICO
B90-125 90 -Bogen, gezogen
Artikelnummer: 0055.0312
Menge: 1,000 Stck

**10.1814 B90-160 90 -Bogen, gezogen 90 -Bogen, gezogen inkl. Lippendichtung, DN 160, zum Anschluss von Wic**
90 -Bogen, gezogen, inkl. Lippendichtungen. Für
Wickelfalzrohre.
Z. B. zum Anschluss der Lüftungsgeräte WS 300 Flat, WR
310 / WR 410, WS 320 und WS 470 an Wickelfalzrohre als
Alternative zum Steckverbinder SVR 160.
Technische Daten
Material : Stahlblech
Gewicht : 0,93 kg
Gewicht mit Verpackung : 0,93 kg
Nennweite : 160 mm
Breite : 285 mm
Höhe : 285 mm
Tiefe : 285 mm
Breite mit Verpackung : 285 mm
Höhe mit Verpackung : 285 mm
Tiefe mit Verpackung : 285 mm
Umgebungstemperatur : 60  C
Verpackungseinheit : 1 Stück
Sortiment : K
GTIN (EAN) : 4012799553144
Hersteller: MAICO
B90-160 90 -Bogen, gezogen
Artikelnummer: 0055.0314
Menge: 1,000 Stck

**10.1815 URRI 10 Übergangsadapter Übergangsadapter rechteckig auf rund, Stahlblech beschichtet, auf DN 1**
Übergangsadapter rechteckig auf rund.
Für die Befestigung am Ventilator.
Passend für die Baureihen GRM HT und GRM Ex.
Technische Daten
Material : Stahlblech, beschichtet
Farbe : grau
Gewicht : 0,47 kg
Gewicht mit Verpackung : 0,47 kg
Baugröße : 100
Breite : 125 mm
Höhe : 115 mm
Tiefe : 110 mm
Breite mit Verpackung : 125 mm
Höhe mit Verpackung : 115 mm
Tiefe mit Verpackung : 110 mm
Verpackungseinheit : 1 Stück
Sortiment : C
GTIN (EAN) : 4012799732976
Hersteller: MAICO
URRI 10 Übergangsadapter
Artikelnummer: 0073.0297
Menge: 1,000 Stck

**10.1816 URRI 12 Übergangsadapter Übergangsadapter rechteckig auf rund, Stahlblech beschichtet, auf DN 1**
Übergangsadapter rechteckig auf rund.
Für die Befestigung am Ventilator.
Passend für die Baureihen GRM HT und GRM Ex.
Technische Daten
Material : Stahlblech, beschichtet
Farbe : grau
Gewicht : 0,73 kg
Gewicht mit Verpackung : 0,73 kg
Baugröße : 120
Breite : 150 mm
Höhe : 150 mm
Tiefe : 140 mm
Breite mit Verpackung : 150 mm
Höhe mit Verpackung : 150 mm
Tiefe mit Verpackung : 140 mm
Verpackungseinheit : 1 Stück
Sortiment : C
GTIN (EAN) : 4012799732983
Hersteller: MAICO
URRI 12 Übergangsadapter
Artikelnummer: 0073.0298
Menge: 1,000 Stck

**10.1817 URRI 14 Übergangsadapter Übergangsadapter rechteckig auf rund, Stahlblech beschichtet, auf DN 1**
Übergangsadapter rechteckig auf rund.
Für die Befestigung am Ventilator.
Passend für die Baureihen GRM HT und GRM Ex.
Technische Daten
Material : Stahlblech, beschichtet
Farbe : grau
Gewicht : 0,85 kg
Gewicht mit Verpackung : 0,85 kg
Baugröße : 140
Breite : 175 mm
Höhe : 175 mm
Tiefe : 140 mm
Breite mit Verpackung : 175 mm
Höhe mit Verpackung : 175 mm
Tiefe mit Verpackung : 140 mm
Verpackungseinheit : 1 Stück
Sortiment : C
GTIN (EAN) : 4012799732990
Hersteller: MAICO
URRI 14 Übergangsadapter
Artikelnummer: 0073.0299
Menge: 1,000 Stck

**10.1818 URRI 16 Übergangsadapter Übergangsadapter rechteckig auf rund, Stahlblech beschichtet, auf DN 1**
Übergangsadapter rechteckig auf rund.
Für die Befestigung am Ventilator.
Passend für die Baureihen GRM HT und GRM Ex.
Technische Daten
Material : Stahlblech, beschichtet
Farbe : grau
Gewicht : 1,05 kg
Gewicht mit Verpackung : 1,05 kg
Baugröße : 160
Breite : 195 mm
Höhe : 195 mm
Tiefe : 140 mm
Breite mit Verpackung : 195 mm
Höhe mit Verpackung : 195 mm
Tiefe mit Verpackung : 140 mm
Verpackungseinheit : 1 Stück
Sortiment : C
GTIN (EAN) : 4012799733003
Hersteller: MAICO
URRI 16 Übergangsadapter
Artikelnummer: 0073.0300
Menge: 1,000 Stck

**10.1819 URRI 18 Übergangsadapter Übergangsadapter rechteckig auf rund, Stahlblech beschichtet, auf DN 1**
Übergangsadapter rechteckig auf rund.
Für die Befestigung am Ventilator.
Passend für die Baureihen GRM HT und GRM Ex.
Technische Daten
Material : Stahlblech, beschichtet
Farbe : grau
Gewicht : 1,1 kg
Gewicht mit Verpackung : 1,1 kg
Baugröße : 180
Breite : 210 mm
Höhe : 210 mm
Tiefe : 140 mm
Breite mit Verpackung : 210 mm
Höhe mit Verpackung : 210 mm
Tiefe mit Verpackung : 140 mm
Verpackungseinheit : 1 Stück
Sortiment : C
GTIN (EAN) : 4012799733010
Hersteller: MAICO
URRI 18 Übergangsadapter
Artikelnummer: 0073.0301
Menge: 1,000 Stck

**10.1820 URRI GR Übergangsadapter Übergangsadapter rechteckig auf rund, Kunststoff, auf Anschlussmaß 125**
Übergangsadapter rechteckig - rund.
Passend für die Baureihe GRK.
Technische Daten
Material : Kunststoff
Farbe : grau
Gewicht : 0,1 kg
Gewicht mit Verpackung : 0,1 kg
Baugröße : 120
Breite : 135 mm
Höhe : 135 mm
Tiefe : 95 mm
Breite mit Verpackung : 135 mm
Höhe mit Verpackung : 135 mm
Tiefe mit Verpackung : 95 mm
Verpackungseinheit : 1 Stück
Sortiment : C
GTIN (EAN) : 4012799733102
Hersteller: MAICO
URRI GR 12 Übergangsadapter
Artikelnummer: 0073.0310
Menge: 1,000 Stck

**10.1821 URRI GR Übergangsadapter Übergangsadapter rechteckig auf rund, Kunststoff, auf Anschlussmaß 207**
Übergangsadapter rechteckig - rund.
Passend für die Baureihe GRK.
Technische Daten
Material : Kunststoff
Farbe : grau
Gewicht : 0,4 kg
Gewicht mit Verpackung : 0,4 kg
Baugröße : 160
Breite : 180 mm
Höhe : 210 mm
Tiefe : 168 mm
Breite mit Verpackung : 180 mm
Höhe mit Verpackung : 210 mm
Tiefe mit Verpackung : 168 mm
Verpackungseinheit : 1 Stück
Sortiment : C
GTIN (EAN) : 4012799733119
Hersteller: MAICO
URRI GR 16 Übergangsadapter
Artikelnummer: 0073.0311
Menge: 1,000 Stck

**10.1822 URRI GR Übergangsadapter Übergangsadapter rechteckig auf rund, Kunststoff, auf Anschlussmaß 260**
Übergangsadapter rechteckig - rund.
Passend für die Baureihe GRK.
Technische Daten
Material : Kunststoff
Farbe : grau
Gewicht : 0,61 kg
Gewicht mit Verpackung : 0,61 kg
Baugröße : 200
Breite : 228 mm
Höhe : 266 mm
Tiefe : 160 mm
Breite mit Verpackung : 228 mm
Höhe mit Verpackung : 266 mm
Tiefe mit Verpackung : 160 mm
Verpackungseinheit : 1 Stück
Sortiment : C
GTIN (EAN) : 4012799733126
Hersteller: MAICO
URRI GR 20 Übergangsadapter
Artikelnummer: 0073.0312
Menge: 1,000 Stck

**10.1823 URRI GR Übergangsadapter Übergangsadapter rechteckig auf rund, Kunststoff, auf Anschlussmaß 323**
Übergangsadapter rechteckig - rund.
Passend für die Baureihe GRK.
Technische Daten
Material : Kunststoff
Farbe : grau
Gewicht : 1,1 kg
Gewicht mit Verpackung : 1,1 kg
Baugröße : 250
Breite : 265 mm
Höhe : 306 mm
Tiefe : 165 mm
Breite mit Verpackung : 265 mm
Höhe mit Verpackung : 306 mm
Tiefe mit Verpackung : 165 mm
Verpackungseinheit : 1 Stück
Sortiment : C
GTIN (EAN) : 4012799733133
Hersteller: MAICO
URRI GR 25 Übergangsadapter
Artikelnummer: 0073.0313
Menge: 1,000 Stck

**10.1824 URRI GR Übergangsadapter Übergangsadapter rechteckig auf rund, Kunststoff, auf Anschlussmaß 364**
Übergangsadapter rechteckig - rund.
Passend für die Baureihe GRK.
Technische Daten
Material : Kunststoff
Farbe : grau
Gewicht : 1,75 kg
Gewicht mit Verpackung : 1,75 kg
Baugröße : 350
Breite : 80 mm
Höhe : 356 mm
Tiefe : 210 mm
Breite mit Verpackung : 80 mm
Höhe mit Verpackung : 356 mm
Tiefe mit Verpackung : 210 mm
Verpackungseinheit : 1 Stück
Sortiment : C
GTIN (EAN) : 4012799733157
Hersteller: MAICO
URRI GR 35 Übergangsadapter
Artikelnummer: 0073.0315
Menge: 1,000 Stck

**10.1825 RA M4004 Übergangsadapter Übergangsadapter von eckig auf rund zum Anschluss von Rundkanal. Bei Z**
Übergangsadapter von eckig auf rund zum Anschluss von
Rundkanal.
Passend für die RLT FLAT - Geräte.
Bei Zusatzmodulen (NHKR/SD/VKM/EH/PH) wird der
Übergangsadapter in Luftrichtung hinter dem letzten
Bauteil platziert.
Technische Daten
Einbauort : Decke
Material : Metall
Farbe : telegrau, ähnlich RAL 7047
Gewicht : 0,43 kg
Gewicht mit Verpackung : 0,5 kg
Anschlussdurchmesser : 200 mm
Breite : 300 mm
Höhe : 150 mm
Tiefe : 103 mm
Breite mit Verpackung : 310 mm
Höhe mit Verpackung : 160 mm
Tiefe mit Verpackung : 113 mm
Verpackungseinheit : 1 Stück
Sortiment : X
GTIN (EAN) : 4012799321545
Hersteller: MAICO
RA M4004 RC Übergangsadapter
Artikelnummer: 0043.2855
Menge: 1,000 Stck

**10.1826 RA M4007 Übergangsadapter Übergangsadapter von eckig auf rund zum Anschluss von Rundkanal. Bei Z**
Übergangsadapter von eckig auf rund zum Anschluss von
Rundkanal.
Passend für die RLT FLAT - Geräte.
Bei Zusatzmodulen (NHKR/SD/VKM/EH/PH) wird der
Übergangsadapter in Luftrichtung hinter dem letzten
Bauteil platziert.
Technische Daten
Einbauort : Decke
Material : Metall
Farbe : telegrau, ähnlich RAL 7047
Gewicht : 0,43 kg
Gewicht mit Verpackung : 1,5 kg
Anschlussdurchmesser : 250 mm
Breite : 370 mm
Höhe : 150 mm
Tiefe : 103 mm
Breite mit Verpackung : 380 mm
Höhe mit Verpackung : 160 mm
Tiefe mit Verpackung : 113 mm
Verpackungseinheit : 1 Stück
Sortiment : X
GTIN (EAN) : 4012799321552
Hersteller: MAICO
RA M4007 RC Übergangsadapter
Artikelnummer: 0043.2856
Menge: 1,000 Stck

**10.1827 RA M4012 Übergangsadapter Übergangsadapter von eckig auf rund zum Anschluss von Rundkanal. Bei Z**
Übergangsadapter von eckig auf rund zum Anschluss von
Rundkanal.
Passend für die RLT FLAT - Geräte.
Bei Zusatzmodulen (NHKR/SD/VKM/EH/PH) wird der
Übergangsadapter in Luftrichtung hinter dem letzten
Bauteil platziert.
Technische Daten
Einbauort : Decke
Material : Metall
Farbe : telegrau, ähnlich RAL 7047
Gewicht : 0,55 kg
Gewicht mit Verpackung : 0,6 kg
Anschlussdurchmesser : 315 mm
Breite : 500 mm
Höhe : 200 mm
Tiefe : 103 mm
Breite mit Verpackung : 510 mm
Höhe mit Verpackung : 210 mm
Tiefe mit Verpackung : 113 mm
Verpackungseinheit : 1 Stück
Sortiment : X
GTIN (EAN) : 4012799321569
Hersteller: MAICO
RA M4012 RC Übergangsadapter
Artikelnummer: 0043.2857
Menge: 1,000 Stck

**10.1828 RA M4020 Übergangsadapter Übergangsadapter von eckig auf rund zum Anschluss von Rundkanal. Bei Z**
Übergangsadapter von eckig auf rund zum Anschluss von
Rundkanal.
Passend für die RLT FLAT - Geräte.
Bei Zusatzmodulen (NHKR/SD/VKM/EH/PH) wird der
Übergangsadapter in Luftrichtung hinter dem letzten
Bauteil platziert.
Technische Daten
Einbauort : Decke
Material : Metall
Farbe : telegrau, ähnlich RAL 7047
Gewicht : 0,6 kg
Gewicht mit Verpackung : 0,7 kg
Anschlussdurchmesser : 400 mm
Breite : 650 mm
Höhe : 230 mm
Tiefe : 103 mm
Breite mit Verpackung : 660 mm
Höhe mit Verpackung : 240 mm
Tiefe mit Verpackung : 113 mm
Verpackungseinheit : 1 Stück
Sortiment : X
GTIN (EAN) : 4012799321576
Hersteller: MAICO
RA M4020 RC Übergangsadapter
Artikelnummer: 0043.2858
Menge: 1,000 Stck

**10.1829 RA M4027 Übergangsadapter Übergangsadapter von eckig auf rund zum Anschluss von Rundkanal. Bei Z**
Übergangsadapter von eckig auf rund zum Anschluss von
Rundkanal.
Passend für die RLT FLAT - Geräte.
Bei Zusatzmodulen (NHKR/SD/VKM/EH/PH) wird der
Übergangsadapter in Luftrichtung hinter dem letzten
Bauteil platziert.
Technische Daten
Einbauort : Decke
Material : Metall
Farbe : telegrau, ähnlich RAL 7047
Gewicht : 0,72 kg
Gewicht mit Verpackung : 0,8 kg
Anschlussdurchmesser : 450 mm
Breite : 700 mm
Höhe : 290 mm
Tiefe : 103 mm
Breite mit Verpackung : 710 mm
Höhe mit Verpackung : 300 mm
Tiefe mit Verpackung : 113 mm
Verpackungseinheit : 1 Stück
Sortiment : X
GTIN (EAN) : 4012799321583
Hersteller: MAICO
RA M4027 RC Übergangsadapter
Artikelnummer: 0043.2859
Menge: 1,000 Stck

**10.1830 RA-MV451 Übergangsadapter Übergangsadapter von eckig auf rund zum Anschluss von Rundkanal. Bei Z**
Übergangsadapter von eckig auf rund zum Anschluss von
Rundkanal.
Passend für die RLT-Geräte.
Bei Zusatzmodulen (NHKR/SD/VKM/PAS) wird der
Übergangsadapter in Luftrichtung hinter dem letzten
Bauteil platziert.
Ausgestattet mit Gummilippendichtungen, Ausführung als
Innensteckverbinder zum direkten und luftdichten
Anschluss an elastische Verbindungsstutzen bzw.
Wickelfalzrohr.
Technische Daten
Material : Metall
Gewicht : 1,2 kg
Gewicht mit Verpackung : 1,4 kg
Anschlussdurchmesser : 315 mm
Breite : 615 mm
Höhe : 419 mm
Tiefe : 160 mm
Breite mit Verpackung : 630 mm
Höhe mit Verpackung : 440 mm
Tiefe mit Verpackung : 180 mm
Verpackungseinheit : 1 Stück
Sortiment : X
GTIN (EAN) : 4012799985952
Hersteller: MAICO
RA-MV4512-RC Übergangsadapter
Artikelnummer: 0043.2705
Menge: 1,000 Stck

**10.1831 RA-MV451 Übergangsadapter Übergangsadapter von eckig auf rund zum Anschluss von Rundkanal. Bei Z**
Übergangsadapter von eckig auf rund zum Anschluss von
Rundkanal.
Passend für die RLT-Geräte.
Bei Zusatzmodulen (NHKR/SD/VKM/PAS) wird der
Übergangsadapter in Luftrichtung hinter dem letzten
Bauteil platziert.
Ausgestattet mit Gummilippendichtungen, Ausführung als
Innensteckverbinder zum direkten und luftdichten
Anschluss an elastische Verbindungsstutzen bzw.
Wickelfalzrohr.
Technische Daten
Material : Metall
Gewicht : 1,3 kg
Gewicht mit Verpackung : 1,5 kg
Anschlussdurchmesser : 400 mm
Breite : 615 mm
Höhe : 490 mm
Tiefe : 160 mm
Breite mit Verpackung : 630 mm
Höhe mit Verpackung : 510 mm
Tiefe mit Verpackung : 180 mm
Verpackungseinheit : 1 Stück
Sortiment : X
GTIN (EAN) : 4012799985969
Hersteller: MAICO
RA-MV4516-RC Übergangsadapter
Artikelnummer: 0043.2706
Menge: 1,000 Stck

**10.1832 RA-MV452 Übergangsadapter Übergangsadapter von eckig auf rund zum Anschluss von Rundkanal. Bei Z**
Übergangsadapter von eckig auf rund zum Anschluss von
Rundkanal.
Passend für die RLT-Geräte.
Bei Zusatzmodulen (NHKR/SD/VKM/PAS) wird der
Übergangsadapter in Luftrichtung hinter dem letzten
Bauteil platziert.
Ausgestattet mit Gummilippendichtungen, Ausführung als
Innensteckverbinder zum direkten und luftdichten
Anschluss an elastische Verbindungsstutzen bzw.
Wickelfalzrohr.
Technische Daten
Material : Metall
Gewicht : 1,7 kg
Gewicht mit Verpackung : 1,9 kg
Anschlussdurchmesser : 450 mm
Breite : 715 mm
Höhe : 620 mm
Tiefe : 180 mm
Breite mit Verpackung : 740 mm
Höhe mit Verpackung : 640 mm
Tiefe mit Verpackung : 200 mm
Verpackungseinheit : 1 Stück
Sortiment : X
GTIN (EAN) : 4012799985976
Hersteller: MAICO
RA-MV4523-RC Übergangsadapter
Artikelnummer: 0043.2707
Menge: 1,000 Stck

**10.1833 RA-MV454 Übergangsadapter Übergangsadapter von eckig auf rund zum Anschluss von Rundkanal. Bei Z**
Übergangsadapter von eckig auf rund zum Anschluss von
Rundkanal.
Passend für die RLT-Geräte.
Bei Zusatzmodulen (NHKR/SD/VKM/PAS) wird der
Übergangsadapter in Luftrichtung hinter dem letzten
Bauteil platziert.
Ausgestattet mit Gummilippendichtungen, Ausführung als
Innensteckverbinder zum direkten und luftdichten
Anschluss an elastische Verbindungsstutzen bzw.
Wickelfalzrohr.
Technische Daten
Material : Metall
Gewicht : 2,1 kg
Gewicht mit Verpackung : 2,3 kg
Anschlussdurchmesser : 630 mm
Breite : 940 mm
Höhe : 670 mm
Tiefe : 200 mm
Breite mit Verpackung : 955 mm
Höhe mit Verpackung : 690 mm
Tiefe mit Verpackung : 220 mm
Verpackungseinheit : 1 Stück
Sortiment : X
GTIN (EAN) : 4012799322276
Hersteller: MAICO
RA-MV4540-RC Übergangsadapter
Artikelnummer: 0043.2708
Menge: 1,000 Stck

**10.1834 RA-MV455 Übergangsadapter Übergangsadapter von eckig auf rund zum Anschluss von Rundkanal. Bei Z**
Übergangsadapter von eckig auf rund zum Anschluss von
Rundkanal.
Passend für die RLT-Geräte.
Bei Zusatzmodulen (NHKR/SD/VKM/PAS) wird der
Übergangsadapter in Luftrichtung hinter dem letzten
Bauteil platziert.
Ausgestattet mit Gummilippendichtungen, Ausführung als
Innensteckverbinder zum direkten und luftdichten
Anschluss an elastische Verbindungsstutzen bzw.
Wickelfalzrohr.
Technische Daten
Material : Metall
Gewicht : 2,5 kg
Gewicht mit Verpackung : 2,8 kg
Anschlussdurchmesser : 630 mm
Breite : 1.230 mm
Höhe : 730 mm
Tiefe : 220 mm
Breite mit Verpackung : 1.250 mm
Höhe mit Verpackung : 750 mm
Tiefe mit Verpackung : 240 mm
Verpackungseinheit : 1 Stück
Sortiment : X
GTIN (EAN) : 4012799322283
Hersteller: MAICO
RA-MV4555-RC Übergangsadapter
Artikelnummer: 0043.2709
Menge: 1,000 Stck

**10.1835 ELM 10 Elastische Manschette Elastische Manschette zur schall- und vibrationsgedämpften Montage von**
Elastische Manschetten zur schall- und
vibrationsgedämpften Montage von Rohrventilatoren ERM.
Mit 2 Spannbändern.
ELM...: Aus Kunststoff.
ELM ... Ex: Aus antistatischem Material zum Einsatz in
explosionsgefährdeten Bereichen.
Technische Daten
Material : Kunststoff
Farbe : schwarz
Gewicht : 0,07 kg
Gewicht mit Verpackung : 0,1 kg
Geeignet für Nennweite : 100 mm
Breite : 110 mm
Höhe : 110 mm
Tiefe : 100 mm
Breite mit Verpackung : 160 mm
Höhe mit Verpackung : 30 mm
Tiefe mit Verpackung : 110 mm
Umgebungstemperatur : 50  C
Verpackungseinheit : 1 Stück
Sortiment : C
GTIN (EAN) : 4012799921219
Hersteller: MAICO
ELM 10 Elastische Manschette
Artikelnummer: 0092.0121
Menge: 1,000 Stck

**10.1836 ELM 12 Elastische Manschette Elastische Manschette zur schall- und vibrationsgedämpften Montage von**
Elastische Manschetten zur schall- und
vibrationsgedämpften Montage von Rohrventilatoren ERM.
Mit 2 Spannbändern.
ELM...: Aus Kunststoff.
ELM ... Ex: Aus antistatischem Material zum Einsatz in
explosionsgefährdeten Bereichen.
Technische Daten
Material : Kunststoff
Farbe : schwarz
Gewicht : 0,08 kg
Gewicht mit Verpackung : 0,1 kg
Geeignet für Nennweite : 125 mm
Breite : 125 mm
Höhe : 125 mm
Tiefe : 110 mm
Breite mit Verpackung : 200 mm
Höhe mit Verpackung : 30 mm
Tiefe mit Verpackung : 115 mm
Umgebungstemperatur : 50  C
Verpackungseinheit : 1 Stück
Sortiment : C
GTIN (EAN) : 4012799921226
Hersteller: MAICO
ELM 12 Elastische Manschette
Artikelnummer: 0092.0122
Menge: 1,000 Stck

**10.1837 ELM 15 Elastische Manschette Elastische Manschette zur schall- und vibrationsgedämpften Montage von**
Elastische Manschetten zur schall- und
vibrationsgedämpften Montage von Rohrventilatoren ERM.
Mit 2 Spannbändern.
ELM...: Aus Kunststoff.
ELM ... Ex: Aus antistatischem Material zum Einsatz in
explosionsgefährdeten Bereichen.
Technische Daten
Material : Kunststoff
Farbe : schwarz
Gewicht : 0,09 kg
Gewicht mit Verpackung : 0,1 kg
Geeignet für Nennweite : 150 mm
Breite : 150 mm
Höhe : 150 mm
Tiefe : 110 mm
Breite mit Verpackung : 110 mm
Höhe mit Verpackung : 30 mm
Tiefe mit Verpackung : 230 mm
Umgebungstemperatur : 50  C
Verpackungseinheit : 1 Stück
Sortiment : C
GTIN (EAN) : 4012799921172
Hersteller: MAICO
ELM 15 Elastische Manschette
Artikelnummer: 0092.0117
Menge: 1,000 Stck

**10.1838 ELM 18 Elastische Manschette Elastische Manschette zur schall- und vibrationsgedämpften Montage von**
Elastische Manschetten zur schall- und
vibrationsgedämpften Montage von Rohrventilatoren ERM.
Mit 2 Spannbändern.
ELM...: Aus Kunststoff.
ELM ... Ex: Aus antistatischem Material zum Einsatz in
explosionsgefährdeten Bereichen.
Technische Daten
Material : Kunststoff
Farbe : schwarz
Gewicht : 0,1 kg
Gewicht mit Verpackung : 0,1 kg
Geeignet für Nennweite : 180 mm
Breite : 180 mm
Höhe : 180 mm
Tiefe : 110 mm
Breite mit Verpackung : 210 mm
Höhe mit Verpackung : 30 mm
Tiefe mit Verpackung : 115 mm
Umgebungstemperatur : 50  C
Verpackungseinheit : 1 Stück
Sortiment : C
GTIN (EAN) : 4012799921585
Hersteller: MAICO
ELM 18 Elastische Manschette
Artikelnummer: 0092.0158
Menge: 1,000 Stck

**10.1839 ELM 10 E Elastische Manschette Elastische Manschette mit 2 Spannbändern, DN 100, für den Einsatz in e**
Elastische Manschetten zur schall- und
vibrationsgedämpften Montage von Rohrventilatoren ERM.
Mit 2 Spannbändern.
ELM...: Aus Kunststoff.
ELM ... Ex: Aus antistatischem Material zum Einsatz in
explosionsgefährdeten Bereichen.
Technische Daten
Material : Kunststoff, antistatisch
Farbe : schwarz
Gewicht : 0,07 kg
Gewicht mit Verpackung : 0,1 kg
Geeignet für Nennweite : 100 mm
Breite : 100 mm
Höhe : 100 mm
Tiefe : 110 mm
Breite mit Verpackung : 160 mm
Höhe mit Verpackung : 30 mm
Tiefe mit Verpackung : 110 mm
Umgebungstemperatur : 50  C
Ex-Ausführung : antistatisch
Verpackungseinheit : 1 Stück
Sortiment : G
GTIN (EAN) : 4012799922612
Hersteller: MAICO
ELM 10 Ex Elastische Manschette
Artikelnummer: 0092.0261
Menge: 1,000 Stck

**10.1840 ELM 12 E Elastische Manschette Elastische Manschette mit 2 Spannbändern, DN 125, für den Einsatz in e**
Elastische Manschetten zur schall- und
vibrationsgedämpften Montage von Rohrventilatoren ERM.
Mit 2 Spannbändern.
ELM...: Aus Kunststoff.
ELM ... Ex: Aus antistatischem Material zum Einsatz in
explosionsgefährdeten Bereichen.
Technische Daten
Material : Kunststoff, antistatisch
Farbe : schwarz
Gewicht : 0,08 kg
Gewicht mit Verpackung : 0,1 kg
Geeignet für Nennweite : 125 mm
Breite : 125 mm
Höhe : 125 mm
Tiefe : 110 mm
Breite mit Verpackung : 200 mm
Höhe mit Verpackung : 30 mm
Tiefe mit Verpackung : 110 mm
Umgebungstemperatur : 50  C
Ex-Ausführung : antistatisch
Verpackungseinheit : 1 Stück
Sortiment : G
GTIN (EAN) : 4012799922629
Hersteller: MAICO
ELM 12 Ex Elastische Manschette
Artikelnummer: 0092.0262
Menge: 1,000 Stck

**10.1841 ELM 14 E Elastische Manschette Elastische Manschette mit 2 Spannbändern, DN 140, für den Einsatz in e**
Elastische Manschetten zur schall- und
vibrationsgedämpften Montage von Rohrventilatoren ERM.
Mit 2 Spannbändern.
ELM...: Aus Kunststoff.
ELM ... Ex: Aus antistatischem Material zum Einsatz in
explosionsgefährdeten Bereichen.
Technische Daten
Material : Kunststoff, antistatisch
Farbe : schwarz
Gewicht : 0,08 kg
Gewicht mit Verpackung : 0,1 kg
Geeignet für Nennweite : 140 mm
Breite : 140 mm
Höhe : 140 mm
Tiefe : 110 mm
Breite mit Verpackung : 240 mm
Höhe mit Verpackung : 30 mm
Tiefe mit Verpackung : 115 mm
Umgebungstemperatur : 50  C
Ex-Ausführung : antistatisch
Verpackungseinheit : 1 Stück
Sortiment : G
GTIN (EAN) : 4012799922469
Hersteller: MAICO
ELM 14 Ex Elastische Manschette
Artikelnummer: 0092.0246
Menge: 1,000 Stck

**10.1842 ELM 15 E Elastische Manschette Elastische Manschette mit 2 Spannbändern, DN 150, für den Einsatz in e**
Elastische Manschetten zur schall- und
vibrationsgedämpften Montage von Rohrventilatoren ERM.
Mit 2 Spannbändern.
ELM...: Aus Kunststoff.
ELM ... Ex: Aus antistatischem Material zum Einsatz in
explosionsgefährdeten Bereichen.
Technische Daten
Material : Kunststoff, antistatisch
Farbe : schwarz
Gewicht : 0,1 kg
Gewicht mit Verpackung : 0,1 kg
Geeignet für Nennweite : 150 mm
Breite : 150 mm
Höhe : 150 mm
Tiefe : 110 mm
Breite mit Verpackung : 230 mm
Höhe mit Verpackung : 30 mm
Tiefe mit Verpackung : 110 mm
Umgebungstemperatur : 50  C
Ex-Ausführung : antistatisch
Verpackungseinheit : 1 Stück
Sortiment : G
GTIN (EAN) : 4012799922445
Hersteller: MAICO
ELM 15 Ex Elastische Manschette
Artikelnummer: 0092.0244
Menge: 1,000 Stck

**10.1843 ELM 16 E Elastische Manschette Elastische Manschette mit 2 Spannbändern, DN 160, für den Einsatz in e**
Elastische Manschetten zur schall- und
vibrationsgedämpften Montage von Rohrventilatoren ERM.
Mit 2 Spannbändern.
ELM...: Aus Kunststoff.
ELM ... Ex: Aus antistatischem Material zum Einsatz in
explosionsgefährdeten Bereichen.
Technische Daten
Material : Kunststoff, antistatisch
Farbe : schwarz
Gewicht : 0,1 kg
Gewicht mit Verpackung : 0,1 kg
Geeignet für Nennweite : 160 mm
Breite : 160 mm
Höhe : 160 mm
Tiefe : 110 mm
Breite mit Verpackung : 180 mm
Höhe mit Verpackung : 30 mm
Tiefe mit Verpackung : 115 mm
Umgebungstemperatur : 50  C
Ex-Ausführung : antistatisch
Verpackungseinheit : 1 Stück
Sortiment : G
GTIN (EAN) : 4012799922476
Hersteller: MAICO
ELM 16 Ex Elastische Manschette
Artikelnummer: 0092.0247
Menge: 1,000 Stck

**10.1844 ELM 18 E Elastische Manschette Elastische Manschette mit 2 Spannbändern, DN 180, für den Einsatz in e**
Elastische Manschetten zur schall- und
vibrationsgedämpften Montage von Rohrventilatoren ERM.
Mit 2 Spannbändern.
ELM...: Aus Kunststoff.
ELM ... Ex: Aus antistatischem Material zum Einsatz in
explosionsgefährdeten Bereichen.
Technische Daten
Material : Kunststoff, antistatisch
Farbe : schwarz
Gewicht : 0,1 kg
Gewicht mit Verpackung : 0,25 kg
Geeignet für Nennweite : 180 mm
Breite : 180 mm
Höhe : 180 mm
Tiefe : 110 mm
Breite mit Verpackung : 200 mm
Höhe mit Verpackung : 20 mm
Tiefe mit Verpackung : 110 mm
Umgebungstemperatur : 50  C
Ex-Ausführung : antistatisch
Verpackungseinheit : 1 Stück
Sortiment : G
GTIN (EAN) : 4012799922452
Hersteller: MAICO
ELM 18 Ex Elastische Manschette
Artikelnummer: 0092.0245
Menge: 1,000 Stck

**10.1845 ELM 20 E Elastische Manschette Elastische Manschette mit 2 Spannbändern, DN 200, für den Einsatz in e**
Elastische Manschetten zur schall- und
vibrationsgedämpften Montage von Rohrventilatoren ERM.
Mit 2 Spannbändern.
ELM...: Aus Kunststoff.
ELM ... Ex: Aus antistatischem Material zum Einsatz in
explosionsgefährdeten Bereichen.
Technische Daten
Material : Kunststoff, antistatisch
Farbe : schwarz
Gewicht : 0,1 kg
Gewicht mit Verpackung : 0,11 kg
Geeignet für Nennweite : 200 mm
Breite : 200 mm
Höhe : 200 mm
Tiefe : 110 mm
Breite mit Verpackung : 210 mm
Höhe mit Verpackung : 30 mm
Tiefe mit Verpackung : 115 mm
Umgebungstemperatur : 50  C
Ex-Ausführung : antistatisch
Verpackungseinheit : 1 Stück
Sortiment : G
GTIN (EAN) : 4012799922483
Hersteller: MAICO
ELM 20 Ex Elastische Manschette
Artikelnummer: 0092.0248
Menge: 1,000 Stck

**10.1846 ELM 25 E Elastische Manschette Elastische Manschette mit 2 Spannbändern, DN 250, für den Einsatz in e**
Elastische Manschetten zur schall- und
vibrationsgedämpften Montage von Rohrventilatoren ERM.
Mit 2 Spannbändern.
ELM...: Aus Kunststoff.
ELM ... Ex: Aus antistatischem Material zum Einsatz in
explosionsgefährdeten Bereichen.
Technische Daten
Material : Kunststoff, antistatisch
Farbe : schwarz
Gewicht : 0,1 kg
Gewicht mit Verpackung : 0,13 kg
Geeignet für Nennweite : 250 mm
Breite : 250 mm
Höhe : 250 mm
Tiefe : 110 mm
Breite mit Verpackung : 115 mm
Höhe mit Verpackung : 30 mm
Tiefe mit Verpackung : 200 mm
Umgebungstemperatur : 50  C
Ex-Ausführung : antistatisch
Verpackungseinheit : 1 Stück
Sortiment : G
GTIN (EAN) : 4012799922490
Hersteller: MAICO
ELM 25 Ex Elastische Manschette
Artikelnummer: 0092.0249
Menge: 1,000 Stck

**10.1847 ELA 18 Elastischer Verbindungsstutzen Elastischer Verbindungsstutzen zur schall- und vibrationsgedämpften Ve**
Elastische Verbindungsstutzen zur schall- und
vibrationsgedämpften Verbindung von Lüftungsleitungen.
Mit Flanschen an der Ventilatorseite.
Mit Steckstutzen an der Rohrseite.
ELA ..: Aus Kunststoff.
ELA .. Ex: Aus antistatischem Material zum Einsatz in
explosionsgefährdeten Bereichen.
Technische Daten
Material Flansch : Stahl, verzinkt
Material Manschette : Kunststoff
Gewicht : 1,18 kg
Gewicht mit Verpackung : 1,2 kg
Geeignet für Nennweite : 180 mm
Breite : 232 mm
Höhe : 232 mm
Tiefe : 220 mm
Breite mit Verpackung : 232 mm
Höhe mit Verpackung : 232 mm
Tiefe mit Verpackung : 220 mm
Verpackungseinheit : 1 Stück
Sortiment : C
GTIN (EAN) : 4012799922834
Hersteller: MAICO
ELA 18 Elastischer Verbindungsstutzen
Artikelnummer: 0092.0283
Menge: 1,000 Stck

**10.1848 ELA 20 Elastischer Verbindungsstutzen Elastischer Verbindungsstutzen zur schall- und vibrationsgedämpften Ve**
Elastische Verbindungsstutzen zur schall- und
vibrationsgedämpften Verbindung von Lüftungsleitungen.
Mit Flanschen an der Ventilatorseite.
Mit Steckstutzen an der Rohrseite.
ELA ..: Aus Kunststoff.
ELA .. Ex: Aus antistatischem Material zum Einsatz in
explosionsgefährdeten Bereichen.
Technische Daten
Material Flansch : Stahl, verzinkt
Material Manschette : Kunststoff
Gewicht : 1 kg
Gewicht mit Verpackung : 1,03 kg
Geeignet für Nennweite : 200 mm
Breite : 254 mm
Höhe : 254 mm
Tiefe : 220 mm
Breite mit Verpackung : 254 mm
Höhe mit Verpackung : 254 mm
Tiefe mit Verpackung : 220 mm
Verpackungseinheit : 1 Stück
Sortiment : C
GTIN (EAN) : 4012799922650
Hersteller: MAICO
ELA 20 Elastischer Verbindungsstutzen
Artikelnummer: 0092.0265
Menge: 1,000 Stck

**10.1849 ELA 22 Elastischer Verbindungsstutzen Elastischer Verbindungsstutzen zur schall- und vibrationsgedämpften Ve**
Elastische Verbindungsstutzen zur schall- und
vibrationsgedämpften Verbindung von Lüftungsleitungen.
Mit Flanschen an der Ventilatorseite.
Mit Steckstutzen an der Rohrseite.
ELA ..: Aus Kunststoff.
ELA .. Ex: Aus antistatischem Material zum Einsatz in
explosionsgefährdeten Bereichen.
Technische Daten
Material Flansch : Stahl, verzinkt
Material Manschette : Kunststoff
Gewicht : 1,35 kg
Gewicht mit Verpackung : 1,4 kg
Geeignet für Nennweite : 224 mm
Breite : 280 mm
Höhe : 280 mm
Tiefe : 220 mm
Breite mit Verpackung : 280 mm
Höhe mit Verpackung : 280 mm
Tiefe mit Verpackung : 220 mm
Verpackungseinheit : 1 Stück
Sortiment : C
GTIN (EAN) : 4012799922827
Hersteller: MAICO
ELA 22 Elastischer Verbindungsstutzen
Artikelnummer: 0092.0282
Menge: 1,000 Stck

**10.1850 ELA 25 Elastischer Verbindungsstutzen Elastischer Verbindungsstutzen zur schall- und vibrationsgedämpften Ve**
Elastische Verbindungsstutzen zur schall- und
vibrationsgedämpften Verbindung von Lüftungsleitungen.
Mit Flanschen an der Ventilatorseite.
Mit Steckstutzen an der Rohrseite.
ELA ..: Aus Kunststoff.
ELA .. Ex: Aus antistatischem Material zum Einsatz in
explosionsgefährdeten Bereichen.
Technische Daten
Material Flansch : Stahl, verzinkt
Material Manschette : Kunststoff
Gewicht : 1,46 kg
Gewicht mit Verpackung : 1,5 kg
Geeignet für Nennweite : 250 mm
Breite : 304 mm
Höhe : 304 mm
Tiefe : 220 mm
Breite mit Verpackung : 304 mm
Höhe mit Verpackung : 304 mm
Tiefe mit Verpackung : 220 mm
Verpackungseinheit : 1 Stück
Sortiment : C
GTIN (EAN) : 4012799922667
Hersteller: MAICO
ELA 25 Elastischer Verbindungsstutzen
Artikelnummer: 0092.0266
Menge: 1,000 Stck

**10.1851 ELA 30 Elastischer Verbindungsstutzen Elastischer Verbindungsstutzen zur schall- und vibrationsgedämpften Ve**
Elastische Verbindungsstutzen zur schall- und
vibrationsgedämpften Verbindung von Lüftungsleitungen.
Mit Flanschen an der Ventilatorseite.
Mit Steckstutzen an der Rohrseite.
ELA ..: Aus Kunststoff.
ELA .. Ex: Aus antistatischem Material zum Einsatz in
explosionsgefährdeten Bereichen.
Technische Daten
Material Flansch : Stahl, verzinkt
Material Manschette : Kunststoff
Gewicht : 2,5 kg
Gewicht mit Verpackung : 2,53 kg
Geeignet für Nennweite : 300 mm
Breite : 380 mm
Höhe : 380 mm
Tiefe : 220 mm
Breite mit Verpackung : 380 mm
Höhe mit Verpackung : 380 mm
Tiefe mit Verpackung : 220 mm
Verpackungseinheit : 1 Stück
Sortiment : C
GTIN (EAN) : 4012799922674
Hersteller: MAICO
ELA 30 Elastischer Verbindungsstutzen
Artikelnummer: 0092.0267
Menge: 1,000 Stck

**10.1852 ELA 31 Elastischer Verbindungsstutzen Elastischer Verbindungsstutzen zur schall- und vibrationsgedämpften Ve**
Elastische Verbindungsstutzen zur schall- und
vibrationsgedämpften Verbindung von Lüftungsleitungen.
Mit Flanschen an der Ventilatorseite.
Mit Steckstutzen an der Rohrseite.
ELA ..: Aus Kunststoff.
ELA .. Ex: Aus antistatischem Material zum Einsatz in
explosionsgefährdeten Bereichen.
Technische Daten
Material Flansch : Stahl, verzinkt
Material Manschette : Kunststoff
Gewicht : 2,5 kg
Gewicht mit Verpackung : 2,5 kg
Geeignet für Nennweite : 315 mm
Breite : 380 mm
Höhe : 380 mm
Tiefe : 220 mm
Breite mit Verpackung : 380 mm
Höhe mit Verpackung : 380 mm
Tiefe mit Verpackung : 220 mm
Verpackungseinheit : 1 Stück
Sortiment : C
GTIN (EAN) : 4012799922841
Hersteller: MAICO
ELA 31 Elastischer Verbindungsstutzen
Artikelnummer: 0092.0284
Menge: 1,000 Stck

**10.1853 ELA 35 Elastischer Verbindungsstutzen Elastischer Verbindungsstutzen zur schall- und vibrationsgedämpften Ve**
Elastische Verbindungsstutzen zur schall- und
vibrationsgedämpften Verbindung von Lüftungsleitungen.
Mit Flanschen an der Ventilatorseite.
Mit Steckstutzen an der Rohrseite.
ELA ..: Aus Kunststoff.
ELA .. Ex: Aus antistatischem Material zum Einsatz in
explosionsgefährdeten Bereichen.
Technische Daten
Material Flansch : Stahl, verzinkt
Material Manschette : Kunststoff
Gewicht : 2,56 kg
Gewicht mit Verpackung : 2,6 kg
Geeignet für Nennweite : 355 mm
Breite : 420 mm
Höhe : 420 mm
Tiefe : 220 mm
Breite mit Verpackung : 420 mm
Höhe mit Verpackung : 420 mm
Tiefe mit Verpackung : 220 mm
Verpackungseinheit : 1 Stück
Sortiment : C
GTIN (EAN) : 4012799922681
Hersteller: MAICO
ELA 35 Elastischer Verbindungsstutzen
Artikelnummer: 0092.0268
Menge: 1,000 Stck

**10.1854 ELA 40 Elastischer Verbindungsstutzen Elastischer Verbindungsstutzen zur schall- und vibrationsgedämpften Ve**
Elastische Verbindungsstutzen zur schall- und
vibrationsgedämpften Verbindung von Lüftungsleitungen.
Mit Flanschen an der Ventilatorseite.
Mit Steckstutzen an der Rohrseite.
ELA ..: Aus Kunststoff.
ELA .. Ex: Aus antistatischem Material zum Einsatz in
explosionsgefährdeten Bereichen.
Technische Daten
Material Flansch : Stahl, verzinkt
Material Manschette : Kunststoff
Gewicht : 2,77 kg
Gewicht mit Verpackung : 2,8 kg
Geeignet für Nennweite : 400 mm
Breite : 460 mm
Höhe : 460 mm
Tiefe : 220 mm
Breite mit Verpackung : 460 mm
Höhe mit Verpackung : 460 mm
Tiefe mit Verpackung : 220 mm
Verpackungseinheit : 1 Stück
Sortiment : C
GTIN (EAN) : 4012799922698
Hersteller: MAICO
ELA 40 Elastischer Verbindungsstutzen
Artikelnummer: 0092.0269
Menge: 1,000 Stck

**10.1855 ELA 45 Elastischer Verbindungsstutzen Elastischer Verbindungsstutzen zur schall- und vibrationsgedämpften Ve**
Elastische Verbindungsstutzen zur schall- und
vibrationsgedämpften Verbindung von Lüftungsleitungen.
Mit Flanschen an der Ventilatorseite.
Mit Steckstutzen an der Rohrseite.
ELA ..: Aus Kunststoff.
ELA .. Ex: Aus antistatischem Material zum Einsatz in
explosionsgefährdeten Bereichen.
Technische Daten
Material Flansch : Stahl, verzinkt
Material Manschette : Kunststoff
Gewicht : 3,29 kg
Gewicht mit Verpackung : 3,3 kg
Geeignet für Nennweite : 450 mm
Breite : 510 mm
Höhe : 510 mm
Tiefe : 220 mm
Breite mit Verpackung : 510 mm
Höhe mit Verpackung : 510 mm
Tiefe mit Verpackung : 220 mm
Verpackungseinheit : 1 Stück
Sortiment : C
GTIN (EAN) : 4012799922704
Hersteller: MAICO
ELA 45 Elastischer Verbindungsstutzen
Artikelnummer: 0092.0270
Menge: 1,000 Stck

**10.1856 ELA 50 Elastischer Verbindungsstutzen Elastischer Verbindungsstutzen zur schall- und vibrationsgedämpften Ve**
Elastische Verbindungsstutzen zur schall- und
vibrationsgedämpften Verbindung von Lüftungsleitungen.
Mit Flanschen an der Ventilatorseite.
Mit Steckstutzen an der Rohrseite.
ELA ..: Aus Kunststoff.
ELA .. Ex: Aus antistatischem Material zum Einsatz in
explosionsgefährdeten Bereichen.
Technische Daten
Material Flansch : Stahl, verzinkt
Material Manschette : Kunststoff
Gewicht : 3,6 kg
Gewicht mit Verpackung : 3,63 kg
Geeignet für Nennweite : 500 mm
Breite : 565 mm
Höhe : 565 mm
Tiefe : 220 mm
Breite mit Verpackung : 566 mm
Höhe mit Verpackung : 566 mm
Tiefe mit Verpackung : 221 mm
Verpackungseinheit : 1 Stück
Sortiment : C
GTIN (EAN) : 4012799922711
Hersteller: MAICO
ELA 50 Elastischer Verbindungsstutzen
Artikelnummer: 0092.0271
Menge: 1,000 Stck

**10.1857 ELA 56 Elastischer Verbindungsstutzen Elastischer Verbindungsstutzen zur schall- und vibrationsgedämpften Ve**
Elastische Verbindungsstutzen zur schall- und
vibrationsgedämpften Verbindung von Lüftungsleitungen.
Mit Flanschen an der Ventilatorseite.
Mit Steckstutzen an der Rohrseite.
ELA ..: Aus Kunststoff.
ELA .. Ex: Aus antistatischem Material zum Einsatz in
explosionsgefährdeten Bereichen.
Technische Daten
Material Flansch : Stahl, verzinkt
Material Manschette : Kunststoff
Gewicht : 5,9 kg
Gewicht mit Verpackung : 5,93 kg
Geeignet für Nennweite : 560 mm
Breite : 664 mm
Höhe : 664 mm
Tiefe : 220 mm
Breite mit Verpackung : 664 mm
Höhe mit Verpackung : 664 mm
Tiefe mit Verpackung : 220 mm
Verpackungseinheit : 1 Stück
Sortiment : C
GTIN (EAN) : 4012799922728
Hersteller: MAICO
ELA 56 Elastischer Verbindungsstutzen
Artikelnummer: 0092.0272
Menge: 1,000 Stck

**10.1858 ELA 60 Elastischer Verbindungsstutzen Elastischer Verbindungsstutzen zur schall- und vibrationsgedämpften Ve**
Elastische Verbindungsstutzen zur schall- und
vibrationsgedämpften Verbindung von Lüftungsleitungen.
Mit Flanschen an der Ventilatorseite.
Mit Steckstutzen an der Rohrseite.
ELA ..: Aus Kunststoff.
ELA .. Ex: Aus antistatischem Material zum Einsatz in
explosionsgefährdeten Bereichen.
Technische Daten
Material Flansch : Stahl, verzinkt
Material Manschette : Kunststoff
Gewicht : 6,3 kg
Gewicht mit Verpackung : 6,32 kg
Geeignet für Nennweite : 600 mm
Breite : 710 mm
Höhe : 710 mm
Tiefe : 220 mm
Breite mit Verpackung : 710 mm
Höhe mit Verpackung : 710 mm
Tiefe mit Verpackung : 220 mm
Verpackungseinheit : 1 Stück
Sortiment : C
GTIN (EAN) : 4012799922735
Hersteller: MAICO
ELA 60 Elastischer Verbindungsstutzen
Artikelnummer: 0092.0273
Menge: 1,000 Stck

**10.1859 ELA 20 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 1,25 kg
Gewicht mit Verpackung : 1,3 kg
Geeignet für Nennweite : 200 mm
Breite : 254 mm
Höhe : 254 mm
Tiefe : 220 mm
Breite mit Verpackung : 254 mm
Höhe mit Verpackung : 254 mm
Tiefe mit Verpackung : 220 mm
Ex-Ausführung : antistatisch
Verpackungseinheit : 1 Stück
Sortiment : G
GTIN (EAN) : 4012799922742
Hersteller: MAICO
ELA 20 Ex Elastischer Verbindungsstutzen
Artikelnummer: 0092.0274
Menge: 1,000 Stck

**10.1860 ELA 25 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 1,5 kg
Gewicht mit Verpackung : 1,52 kg
Geeignet für Nennweite : 250 mm
Breite : 304 mm
Höhe : 304 mm
Tiefe : 220 mm
Breite mit Verpackung : 304 mm
Höhe mit Verpackung : 304 mm
Tiefe mit Verpackung : 220 mm
Ex-Ausführung : antistatisch
Verpackungseinheit : 1 Stück
Sortiment : G
GTIN (EAN) : 4012799922759
Hersteller: MAICO
ELA 25 Ex Elastischer Verbindungsstutzen
Artikelnummer: 0092.0275
Menge: 1,000 Stck

**10.1861 ELA 30 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 2,47 kg
Gewicht mit Verpackung : 2,5 kg
Geeignet für Nennweite : 300 mm
Breite : 380 mm
Höhe : 380 mm
Tiefe : 220 mm
Breite mit Verpackung : 380 mm
Höhe mit Verpackung : 380 mm
Tiefe mit Verpackung : 220 mm
Ex-Ausführung : antistatisch
Verpackungseinheit : 1 Stück
Sortiment : G
GTIN (EAN) : 4012799922766
Hersteller: MAICO
ELA 30 Ex Elastischer Verbindungsstutzen
Artikelnummer: 0092.0276
Menge: 1,000 Stck

**10.1862 ELA 31 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 2,15 kg
Gewicht mit Verpackung : 2,2 kg
Geeignet für Nennweite : 315 mm
Breite : 380 mm
Höhe : 380 mm
Tiefe : 220 mm
Breite mit Verpackung : 381 mm
Höhe mit Verpackung : 381 mm
Tiefe mit Verpackung : 221 mm
Ex-Ausführung : antistatisch
Verpackungseinheit : 1 Stück
Sortiment : G
GTIN (EAN) : 4012799922858
Hersteller: MAICO
ELA 31 Ex Elastischer Verbindungsstutzen
Artikelnummer: 0092.0285
Menge: 1,000 Stck

**10.1863 ELA 35 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 2,6 kg
Gewicht mit Verpackung : 2,61 kg
Geeignet für Nennweite : 350 mm
Breite : 420 mm
Höhe : 420 mm
Tiefe : 220 mm
Breite mit Verpackung : 420 mm
Höhe mit Verpackung : 420 mm
Tiefe mit Verpackung : 220 mm
Ex-Ausführung : antistatisch
Verpackungseinheit : 1 Stück
Sortiment : G
GTIN (EAN) : 4012799922773
Hersteller: MAICO
ELA 35 Ex Elastischer Verbindungsstutzen
Artikelnummer: 0092.0277
Menge: 1,000 Stck

**10.1864 ELA 40 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 2,8 kg
Gewicht mit Verpackung : 2,8 kg
Geeignet für Nennweite : 400 mm
Breite : 460 mm
Höhe : 460 mm
Tiefe : 220 mm
Breite mit Verpackung : 460 mm
Höhe mit Verpackung : 460 mm
Tiefe mit Verpackung : 220 mm
Ex-Ausführung : antistatisch
Verpackungseinheit : 1 Stück
Sortiment : G
GTIN (EAN) : 4012799922780
Hersteller: MAICO
ELA 40 Ex Elastischer Verbindungsstutzen
Artikelnummer: 0092.0278
Menge: 1,000 Stck

**10.1865 ELA 45 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 3,17 kg
Gewicht mit Verpackung : 3,2 kg
Geeignet für Nennweite : 450 mm
Breite : 510 mm
Höhe : 510 mm
Tiefe : 220 mm
Breite mit Verpackung : 511 mm
Höhe mit Verpackung : 511 mm
Tiefe mit Verpackung : 221 mm
Ex-Ausführung : antistatisch
Verpackungseinheit : 1 Stück
Sortiment : G
GTIN (EAN) : 4012799922797
Hersteller: MAICO
ELA 45 Ex Elastischer Verbindungsstutzen
Artikelnummer: 0092.0279
Menge: 1,000 Stck

**10.1866 ELA 50 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 3,56 kg
Gewicht mit Verpackung : 3,6 kg
Geeignet für Nennweite : 500 mm
Breite : 565 mm
Höhe : 565 mm
Tiefe : 220 mm
Breite mit Verpackung : 566 mm
Höhe mit Verpackung : 566 mm
Tiefe mit Verpackung : 221 mm
Ex-Ausführung : antistatisch
Verpackungseinheit : 1 Stück
Sortiment : G
GTIN (EAN) : 4012799922803
Hersteller: MAICO
ELA 50 Ex Elastischer Verbindungsstutzen
Artikelnummer: 0092.0280
Menge: 1,000 Stck

**10.1867 ELA 60 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 6,3 kg
Gewicht mit Verpackung : 6,32 kg
Geeignet für Nennweite : 600 mm
Breite : 710 mm
Höhe : 710 mm
Tiefe : 220 mm
Breite mit Verpackung : 710 mm
Höhe mit Verpackung : 710 mm
Tiefe mit Verpackung : 220 mm
Ex-Ausführung : antistatisch
Verpackungseinheit : 1 Stück
Sortiment : G
GTIN (EAN) : 4012799922810
Hersteller: MAICO
ELA 60 Ex Elastischer Verbindungsstutzen
Artikelnummer: 0092.0281
Menge: 1,000 Stck

**10.1868 ELI 63 Elastischer Verbindungsstutzen Elastischer Verbindungsstutzen zur schall- und vibrationsgedämpften Mo**
Elastische Verbindungsstutzen zur schall- und
vibrationsgedämpften Verbindung von Lüftungsleitungen.
Durch Epoxidbeschichtung gegen Witterungseinflüsse
geschützt.
Geeignet für Betriebstemperaturen von -30  C bis +80
 C.
Starke und flexible Gewebedichtung.
ELI: Aus Kunststoff.
ELI EX: Aus antistatischem Material zum Einsatz in
explosionsgefährdeten Bereichen.
Technische Daten
Einbauort : Ventilator
Material : Stahlblech, epoxidbeschichtet
Farbe : grau
Gewicht : 11 kg
Gewicht mit Verpackung : 11 kg
Nennweite : 630 mm
Breite : 730 mm
Höhe : 635 mm
Tiefe : 203 mm
Breite mit Verpackung : 730 mm
Höhe mit Verpackung : 635 mm
Tiefe mit Verpackung : 203 mm
Verpackungseinheit : 1 Stück
Sortiment : C
GTIN (EAN) : 4012799732181
Hersteller: MAICO
ELI 63 Elastischer Verbindungsstutzen
Artikelnummer: 0073.0218
Menge: 1,000 Stck

**10.1869 ELI 71 Elastischer Verbindungsstutzen Elastischer Verbindungsstutzen zur schall- und vibrationsgedämpften Mo**
Elastische Verbindungsstutzen zur schall- und
vibrationsgedämpften Verbindung von Lüftungsleitungen.
Durch Epoxidbeschichtung gegen Witterungseinflüsse
geschützt.
Geeignet für Betriebstemperaturen von -30  C bis +80
 C.
Starke und flexible Gewebedichtung.
ELI: Aus Kunststoff.
ELI EX: Aus antistatischem Material zum Einsatz in
explosionsgefährdeten Bereichen.
Technische Daten
Einbauort : Ventilator
Material : Stahlblech, epoxidbeschichtet
Farbe : grau
Gewicht : 13 kg
Gewicht mit Verpackung : 13 kg
Nennweite : 710 mm
Breite : 810 mm
Höhe : 708 mm
Tiefe : 203 mm
Breite mit Verpackung : 810 mm
Höhe mit Verpackung : 708 mm
Tiefe mit Verpackung : 203 mm
Verpackungseinheit : 1 Stück
Sortiment : C
GTIN (EAN) : 4012799732198
Hersteller: MAICO
ELI 71 Elastischer Verbindungsstutzen
Artikelnummer: 0073.0219
Menge: 1,000 Stck

**10.1870 ELI 80 Elastischer Verbindungsstutzen Elastischer Verbindungsstutzen zur schall- und vibrationsgedämpften Mo**
Elastische Verbindungsstutzen zur schall- und
vibrationsgedämpften Verbindung von Lüftungsleitungen.
Durch Epoxidbeschichtung gegen Witterungseinflüsse
geschützt.
Geeignet für Betriebstemperaturen von -30  C bis +80
 C.
Starke und flexible Gewebedichtung.
ELI: Aus Kunststoff.
ELI EX: Aus antistatischem Material zum Einsatz in
explosionsgefährdeten Bereichen.
Technische Daten
Einbauort : Ventilator
Material : Stahlblech, epoxidbeschichtet
Farbe : grau
Gewicht : 21 kg
Gewicht mit Verpackung : 21 kg
Nennweite : 800 mm
Breite : 910 mm
Höhe : 808 mm
Tiefe : 203 mm
Breite mit Verpackung : 910 mm
Höhe mit Verpackung : 808 mm
Tiefe mit Verpackung : 203 mm
Verpackungseinheit : 1 Stück
Sortiment : C
GTIN (EAN) : 4012799732204
Hersteller: MAICO
ELI 80 Elastischer Verbindungsstutzen
Artikelnummer: 0073.0220
Menge: 1,000 Stck

**10.1871 ELI 90 Elastischer Verbindungsstutzen Elastischer Verbindungsstutzen zur schall- und vibrationsgedämpften Mo**
Elastische Verbindungsstutzen zur schall- und
vibrationsgedämpften Verbindung von Lüftungsleitungen.
Durch Epoxidbeschichtung gegen Witterungseinflüsse
geschützt.
Geeignet für Betriebstemperaturen von -30  C bis +80
 C.
Starke und flexible Gewebedichtung.
ELI: Aus Kunststoff.
ELI EX: Aus antistatischem Material zum Einsatz in
explosionsgefährdeten Bereichen.
Technische Daten
Einbauort : Ventilator
Material : Stahlblech, epoxidbeschichtet
Farbe : grau
Gewicht : 23 kg
Gewicht mit Verpackung : 23 kg
Nennweite : 900 mm
Breite : 1.030 mm
Höhe : 908 mm
Tiefe : 203 mm
Breite mit Verpackung : 1.030 mm
Höhe mit Verpackung : 908 mm
Tiefe mit Verpackung : 203 mm
Verpackungseinheit : 1 Stück
Sortiment : C
GTIN (EAN) : 4012799732211
Hersteller: MAICO
ELI 90 Elastischer Verbindungsstutzen
Artikelnummer: 0073.0221
Menge: 1,000 Stck

**10.1872 ELI 100 Elastischer Verbindungsstutzen Elastischer Verbindungsstutzen zur schall- und vibrationsgedämpften Mo**
Elastische Verbindungsstutzen zur schall- und
vibrationsgedämpften Verbindung von Lüftungsleitungen.
Durch Epoxidbeschichtung gegen Witterungseinflüsse
geschützt.
Geeignet für Betriebstemperaturen von -30  C bis +80
 C.
Starke und flexible Gewebedichtung.
ELI: Aus Kunststoff.
ELI EX: Aus antistatischem Material zum Einsatz in
explosionsgefährdeten Bereichen.
Technische Daten
Einbauort : Ventilator
Material : Stahlblech, epoxidbeschichtet
Farbe : grau
Gewicht : 26 kg
Gewicht mit Verpackung : 26 kg
Nennweite : 1.000 mm
Breite : 1.130 mm
Höhe : 1.010 mm
Tiefe : 203 mm
Breite mit Verpackung : 1.130 mm
Höhe mit Verpackung : 1.010 mm
Tiefe mit Verpackung : 203 mm
Verpackungseinheit : 1 Stück
Sortiment : C
GTIN (EAN) : 4012799732228
Hersteller: MAICO
ELI 100 Elastischer Verbindungsstutzen
Artikelnummer: 0073.0222
Menge: 1,000 Stck

**10.1873 ELI 112 Elastischer Verbindungsstutzen Elastischer Verbindungsstutzen zur schall- und vibrationsgedämpften Mo**
Elastische Verbindungsstutzen zur schall- und
vibrationsgedämpften Verbindung von Lüftungsleitungen.
Durch Epoxidbeschichtung gegen Witterungseinflüsse
geschützt.
Geeignet für Betriebstemperaturen von -30  C bis +80
 C.
Starke und flexible Gewebedichtung.
ELI: Aus Kunststoff.
ELI EX: Aus antistatischem Material zum Einsatz in
explosionsgefährdeten Bereichen.
Technische Daten
Einbauort : Ventilator
Material : Stahlblech, epoxidbeschichtet
Farbe : grau
Gewicht : 29 kg
Gewicht mit Verpackung : 29 kg
Nennweite : 1.120 mm
Breite : 1.250 mm
Höhe : 1.130 mm
Tiefe : 203 mm
Breite mit Verpackung : 1.250 mm
Höhe mit Verpackung : 1.130 mm
Tiefe mit Verpackung : 203 mm
Verpackungseinheit : 1 Stück
Sortiment : C
GTIN (EAN) : 4012799732235
Hersteller: MAICO
ELI 112 Elastischer Verbindungsstutzen
Artikelnummer: 0073.0223
Menge: 1,000 Stck

**10.1874 ELI 125 Elastischer Verbindungsstutzen Elastischer Verbindungsstutzen zur schall- und vibrationsgedämpften Mo**
Elastische Verbindungsstutzen zur schall- und
vibrationsgedämpften Verbindung von Lüftungsleitungen.
Durch Epoxidbeschichtung gegen Witterungseinflüsse
geschützt.
Geeignet für Betriebstemperaturen von -30  C bis +80
 C.
Starke und flexible Gewebedichtung.
ELI: Aus Kunststoff.
ELI EX: Aus antistatischem Material zum Einsatz in
explosionsgefährdeten Bereichen.
Technische Daten
Einbauort : Ventilator
Material : Stahlblech, epoxidbeschichtet
Farbe : grau
Gewicht : 32 kg
Gewicht mit Verpackung : 32 kg
Nennweite : 1.250 mm
Breite : 1.380 mm
Höhe : 1.260 mm
Tiefe : 203 mm
Breite mit Verpackung : 1.380 mm
Höhe mit Verpackung : 1.260 mm
Tiefe mit Verpackung : 203 mm
Verpackungseinheit : 1 Stück
Sortiment : C
GTIN (EAN) : 4012799732242
Hersteller: MAICO
ELI 125 Elastischer Verbindungsstutzen
Artikelnummer: 0073.0224
Menge: 1,000 Stck

**10.1875 ELI 63 E Elastischer Verbindungsstutzen Elastischer Verbindungsstutzen zur schall- und vibrationsgedämpften Ve**
Elastische Verbindungsstutzen zur schall- und
vibrationsgedämpften Verbindung von Lüftungsleitungen.
Durch Epoxidbeschichtung gegen Witterungseinflüsse
geschützt.
Geeignet für Betriebstemperaturen von -30  C bis +80
 C.
Starke und flexible Gewebedichtung.
ELI: Aus Kunststoff.
ELI EX: Aus antistatischem Material zum Einsatz in
explosionsgefährdeten Bereichen.
Technische Daten
Einbauort : Ventilator
Material : Stahlblech, epoxidbeschichtet
Farbe : grau
Gewicht : 11 kg
Gewicht mit Verpackung : 11 kg
Nennweite : 630 mm
Breite : 730 mm
Höhe : 635 mm
Tiefe : 203 mm
Breite mit Verpackung : 730 mm
Höhe mit Verpackung : 635 mm
Tiefe mit Verpackung : 203 mm
Ex-Ausführung : antistatisch
Verpackungseinheit : 1 Stück
Sortiment : G
GTIN (EAN) : 4012799735786
Hersteller: MAICO
ELI 63 Ex Elastischer Verbindungsstutzen
Artikelnummer: 0073.0578
Menge: 1,000 Stck

**10.1876 ELI 71 E Elastischer Verbindungsstutzen Elastischer Verbindungsstutzen zur schall- und vibrationsgedämpften Ve**
Elastische Verbindungsstutzen zur schall- und
vibrationsgedämpften Verbindung von Lüftungsleitungen.
Durch Epoxidbeschichtung gegen Witterungseinflüsse
geschützt.
Geeignet für Betriebstemperaturen von -30  C bis +80
 C.
Starke und flexible Gewebedichtung.
ELI: Aus Kunststoff.
ELI EX: Aus antistatischem Material zum Einsatz in
explosionsgefährdeten Bereichen.
Technische Daten
Einbauort : Ventilator
Material : Stahlblech, epoxidbeschichtet
Farbe : grau
Gewicht : 13 kg
Gewicht mit Verpackung : 13 kg
Nennweite : 710 mm
Breite : 810 mm
Höhe : 708 mm
Tiefe : 203 mm
Breite mit Verpackung : 810 mm
Höhe mit Verpackung : 708 mm
Tiefe mit Verpackung : 203 mm
Ex-Ausführung : antistatisch
Verpackungseinheit : 1 Stück
Sortiment : G
GTIN (EAN) : 4012799735793
Hersteller: MAICO
ELI 71 Ex Elastischer Verbindungsstutzen
Artikelnummer: 0073.0579
Menge: 1,000 Stck

**10.1877 ELI 80 E Elastischer Verbindungsstutzen Elastischer Verbindungsstutzen zur schall- und vibrationsgedämpften Ve**
Elastische Verbindungsstutzen zur schall- und
vibrationsgedämpften Verbindung von Lüftungsleitungen.
Durch Epoxidbeschichtung gegen Witterungseinflüsse
geschützt.
Geeignet für Betriebstemperaturen von -30  C bis +80
 C.
Starke und flexible Gewebedichtung.
ELI: Aus Kunststoff.
ELI EX: Aus antistatischem Material zum Einsatz in
explosionsgefährdeten Bereichen.
Technische Daten
Einbauort : Ventilator
Material : Stahlblech, epoxidbeschichtet
Farbe : grau
Gewicht : 21 kg
Gewicht mit Verpackung : 21 kg
Nennweite : 800 mm
Breite : 910 mm
Höhe : 808 mm
Tiefe : 203 mm
Breite mit Verpackung : 910 mm
Höhe mit Verpackung : 808 mm
Tiefe mit Verpackung : 203 mm
Ex-Ausführung : antistatisch
Verpackungseinheit : 1 Stück
Sortiment : G
GTIN (EAN) : 4012799735809
Hersteller: MAICO
ELI 80 Ex Elastischer Verbindungsstutzen
Artikelnummer: 0073.0580
Menge: 1,000 Stck

**10.1878 ELI 90 E Elastischer Verbindungsstutzen Elastischer Verbindungsstutzen zur schall- und vibrationsgedämpften Ve**
Elastische Verbindungsstutzen zur schall- und
vibrationsgedämpften Verbindung von Lüftungsleitungen.
Durch Epoxidbeschichtung gegen Witterungseinflüsse
geschützt.
Geeignet für Betriebstemperaturen von -30  C bis +80
 C.
Starke und flexible Gewebedichtung.
ELI: Aus Kunststoff.
ELI EX: Aus antistatischem Material zum Einsatz in
explosionsgefährdeten Bereichen.
Technische Daten
Einbauort : Ventilator
Material : Stahlblech, epoxidbeschichtet
Farbe : grau
Gewicht : 23 kg
Gewicht mit Verpackung : 23 kg
Nennweite : 900 mm
Breite : 1.030 mm
Höhe : 908 mm
Tiefe : 203 mm
Breite mit Verpackung : 1.030 mm
Höhe mit Verpackung : 908 mm
Tiefe mit Verpackung : 203 mm
Ex-Ausführung : antistatisch
Verpackungseinheit : 1 Stück
Sortiment : G
GTIN (EAN) : 4012799735816
Hersteller: MAICO
ELI 90 Ex Elastischer Verbindungsstutzen
Artikelnummer: 0073.0581
Menge: 1,000 Stck

**10.1879 ELI 100 Elastischer Verbindungsstutzen Elastischer Verbindungsstutzen zur schall- und vibrationsgedämpften Ve**
Elastische Verbindungsstutzen zur schall- und
vibrationsgedämpften Verbindung von Lüftungsleitungen.
Durch Epoxidbeschichtung gegen Witterungseinflüsse
geschützt.
Geeignet für Betriebstemperaturen von -30  C bis +80
 C.
Starke und flexible Gewebedichtung.
ELI: Aus Kunststoff.
ELI EX: Aus antistatischem Material zum Einsatz in
explosionsgefährdeten Bereichen.
Technische Daten
Einbauort : Ventilator
Material : Stahlblech, epoxidbeschichtet
Farbe : grau
Gewicht : 26 kg
Gewicht mit Verpackung : 26 kg
Nennweite : 1.000 mm
Breite : 1.130 mm
Höhe : 1.010 mm
Tiefe : 203 mm
Breite mit Verpackung : 1.130 mm
Höhe mit Verpackung : 1.010 mm
Tiefe mit Verpackung : 203 mm
Ex-Ausführung : antistatisch
Verpackungseinheit : 1 Stück
Sortiment : G
GTIN (EAN) : 4012799735823
Hersteller: MAICO
ELI 100 Ex Elastischer Verbindungsstutzen
Artikelnummer: 0073.0582
Menge: 1,000 Stck

**10.1880 STKI 20 Elastische Manschette Elastische Manschette aus Kunststoff zur schall- und vibrationsgedämpf**
Elastische Manschette aus PVC zur schall- und
vibrationsgedämpften Montage.
Mit zwei Spannbändern.
Passend für die Baureihe GRK R.
Technische Daten
Material : Kunststoff
Farbe : grau
Gewicht : 0,5 kg
Gewicht mit Verpackung : 0,5 kg
Baugröße : 200
Breite : 160 mm
Höhe : 160 mm
Tiefe : 160 mm
Breite mit Verpackung : 160 mm
Höhe mit Verpackung : 160 mm
Tiefe mit Verpackung : 160 mm
Verpackungseinheit : 1 Stück
Sortiment : C
GTIN (EAN) : 4012799734888
Hersteller: MAICO
STKI 20 Elastische Manschette
Artikelnummer: 0073.0488
Menge: 1,000 Stck

**10.1881 STKI 25 Elastische Manschette Elastische Manschette aus Kunststoff zur schall- und vibrationsgedämpf**
Elastische Manschette aus PVC zur schall- und
vibrationsgedämpften Montage.
Mit zwei Spannbändern.
Passend für die Baureihe GRK R.
Technische Daten
Material : Kunststoff
Farbe : grau
Gewicht : 0,5 kg
Gewicht mit Verpackung : 0,5 kg
Baugröße : 250
Breite : 200 mm
Höhe : 200 mm
Tiefe : 160 mm
Breite mit Verpackung : 200 mm
Höhe mit Verpackung : 200 mm
Tiefe mit Verpackung : 160 mm
Verpackungseinheit : 1 Stück
Sortiment : C
GTIN (EAN) : 4012799734895
Hersteller: MAICO
STKI 25 Elastische Manschette
Artikelnummer: 0073.0489
Menge: 1,000 Stck

**10.1882 STKI 28 Elastische Manschette Elastische Manschette aus Kunststoff zur schall- und vibrationsgedämpf**
Elastische Manschette aus PVC zur schall- und
vibrationsgedämpften Montage.
Mit zwei Spannbändern.
Passend für die Baureihe GRK R.
Technische Daten
Material : Kunststoff
Farbe : grau
Gewicht : 1 kg
Gewicht mit Verpackung : 1 kg
Baugröße : 280
Breite : 225 mm
Höhe : 225 mm
Tiefe : 160 mm
Breite mit Verpackung : 225 mm
Höhe mit Verpackung : 225 mm
Tiefe mit Verpackung : 160 mm
Verpackungseinheit : 1 Stück
Sortiment : C
GTIN (EAN) : 4012799734901
Hersteller: MAICO
STKI 28 Elastische Manschette
Artikelnummer: 0073.0490
Menge: 1,000 Stck

**10.1883 STKI 31 Elastische Manschette Elastische Manschette aus Kunststoff zur schall- und vibrationsgedämpf**
Elastische Manschette aus PVC zur schall- und
vibrationsgedämpften Montage.
Mit zwei Spannbändern.
Passend für die Baureihe GRK R.
Technische Daten
Material : Kunststoff
Farbe : grau
Gewicht : 1 kg
Gewicht mit Verpackung : 1 kg
Baugröße : 315
Breite : 250 mm
Höhe : 250 mm
Tiefe : 160 mm
Breite mit Verpackung : 250 mm
Höhe mit Verpackung : 250 mm
Tiefe mit Verpackung : 160 mm
Verpackungseinheit : 1 Stück
Sortiment : C
GTIN (EAN) : 4012799734918
Hersteller: MAICO
STKI 31 Elastische Manschette
Artikelnummer: 0073.0491
Menge: 1,000 Stck

**10.1884 STKI 35 Elastische Manschette Elastische Manschette aus Kunststoff zur schall- und vibrationsgedämpf**
Elastische Manschette aus PVC zur schall- und
vibrationsgedämpften Montage.
Mit zwei Spannbändern.
Passend für die Baureihe GRK R.
Technische Daten
Material : Kunststoff
Farbe : grau
Gewicht : 1 kg
Gewicht mit Verpackung : 1 kg
Baugröße : 355
Breite : 280 mm
Höhe : 280 mm
Tiefe : 160 mm
Breite mit Verpackung : 280 mm
Höhe mit Verpackung : 280 mm
Tiefe mit Verpackung : 160 mm
Verpackungseinheit : 1 Stück
Sortiment : C
GTIN (EAN) : 4012799734925
Hersteller: MAICO
STKI 35 Elastische Manschette
Artikelnummer: 0073.0492
Menge: 1,000 Stck

**10.1885 STKI 40 Elastische Manschette Elastische Manschette aus Kunststoff zur schall- und vibrationsgedämpf**
Elastische Manschette aus PVC zur schall- und
vibrationsgedämpften Montage.
Mit zwei Spannbändern.
Passend für die Baureihe GRK R.
Technische Daten
Material : Kunststoff
Farbe : grau
Gewicht : 1 kg
Gewicht mit Verpackung : 1 kg
Baugröße : 400
Breite : 315 mm
Höhe : 315 mm
Tiefe : 160 mm
Breite mit Verpackung : 315 mm
Höhe mit Verpackung : 315 mm
Tiefe mit Verpackung : 160 mm
Verpackungseinheit : 1 Stück
Sortiment : C
GTIN (EAN) : 4012799734932
Hersteller: MAICO
STKI 40 Elastische Manschette
Artikelnummer: 0073.0493
Menge: 1,000 Stck

**10.1886 STKI 45 Elastische Manschette Elastische Manschette aus Kunststoff zur schall- und vibrationsgedämpf**
Elastische Manschette aus PVC zur schall- und
vibrationsgedämpften Montage.
Mit zwei Spannbändern.
Passend für die Baureihe GRK R.
Technische Daten
Material : Kunststoff
Farbe : grau
Gewicht : 1,5 kg
Gewicht mit Verpackung : 1,5 kg
Baugröße : 450
Breite : 355 mm
Höhe : 355 mm
Tiefe : 160 mm
Breite mit Verpackung : 355 mm
Höhe mit Verpackung : 355 mm
Tiefe mit Verpackung : 160 mm
Verpackungseinheit : 1 Stück
Sortiment : C
GTIN (EAN) : 4012799734949
Hersteller: MAICO
STKI 45 Elastische Manschette
Artikelnummer: 0073.0494
Menge: 1,000 Stck

**10.1887 STKI 50 Elastische Manschette Elastische Manschette aus Kunststoff zur schall- und vibrationsgedämpf**
Elastische Manschette aus PVC zur schall- und
vibrationsgedämpften Montage.
Mit zwei Spannbändern.
Passend für die Baureihe GRK R.
Technische Daten
Material : Kunststoff
Farbe : grau
Gewicht : 1,5 kg
Gewicht mit Verpackung : 1,5 kg
Baugröße : 500
Breite : 400 mm
Höhe : 400 mm
Tiefe : 160 mm
Breite mit Verpackung : 400 mm
Höhe mit Verpackung : 400 mm
Tiefe mit Verpackung : 160 mm
Verpackungseinheit : 1 Stück
Sortiment : C
GTIN (EAN) : 4012799734956
Hersteller: MAICO
STKI 50 Elastische Manschette
Artikelnummer: 0073.0495
Menge: 1,000 Stck

**10.1888 STKI 56 Elastische Manschette Elastische Manschette aus Kunststoff zur schall- und vibrationsgedämpf**
Elastische Manschette aus PVC zur schall- und
vibrationsgedämpften Montage.
Mit zwei Spannbändern.
Passend für die Baureihe GRK R.
Technische Daten
Material : Kunststoff
Farbe : grau
Gewicht : 1,5 kg
Gewicht mit Verpackung : 1,5 kg
Baugröße : 560
Breite : 450 mm
Höhe : 450 mm
Tiefe : 160 mm
Breite mit Verpackung : 450 mm
Höhe mit Verpackung : 450 mm
Tiefe mit Verpackung : 160 mm
Verpackungseinheit : 1 Stück
Sortiment : C
GTIN (EAN) : 4012799734963
Hersteller: MAICO
STKI 56 Elastische Manschette
Artikelnummer: 0073.0496
Menge: 1,000 Stck

**10.1889 STKI 63 Elastische Manschette Elastische Manschette aus Kunststoff zur schall- und vibrationsgedämpf**
Elastische Manschette aus PVC zur schall- und
vibrationsgedämpften Montage.
Mit zwei Spannbändern.
Passend für die Baureihe GRK R.
Technische Daten
Material : Kunststoff
Farbe : grau
Gewicht : 1,5 kg
Gewicht mit Verpackung : 1,5 kg
Baugröße : 630
Breite : 500 mm
Höhe : 500 mm
Tiefe : 160 mm
Breite mit Verpackung : 500 mm
Höhe mit Verpackung : 500 mm
Tiefe mit Verpackung : 160 mm
Verpackungseinheit : 1 Stück
Sortiment : C
GTIN (EAN) : 4012799734970
Hersteller: MAICO
STKI 63 Elastische Manschette
Artikelnummer: 0073.0497
Menge: 1,000 Stck

**10.1890 EL 20 Elastische Manschette Elastische Manschette mit 2 Spannbändern zur schall- und vibrationsged**
Elastische Manschetten zur schall- und
vibrationsgedämpften Montage von Rohrventilatoren.
Mit 2 Spannbändern.
EL ..: Aus Kunststoff.
EL .. Ex: Aus antistatischem Material zum Einsatz in
explosionsgefährdeten Bereichen.
Technische Daten
Material : Kunststoff
Gewicht : 0,1 kg
Gewicht mit Verpackung : 0,15 kg
Geeignet für Nennweite : 200 mm
Breite : 213 mm
Höhe : 213 mm
Tiefe : 180 mm
Breite mit Verpackung : 190 mm
Höhe mit Verpackung : 40 mm
Tiefe mit Verpackung : 190 mm
Umgebungstemperatur : 80  C
Verpackungseinheit : 1 Stück
Sortiment : C
GTIN (EAN) : 4012799921547
Hersteller: MAICO
EL 20 Elastische Manschette
Artikelnummer: 0092.0154
Menge: 1,000 Stck

**10.1891 EL 25 Elastische Manschette Elastische Manschette mit 2 Spannbändern zur schall- und vibrationsged**
Elastische Manschetten zur schall- und
vibrationsgedämpften Montage von Rohrventilatoren.
Mit 2 Spannbändern.
EL ..: Aus Kunststoff.
EL .. Ex: Aus antistatischem Material zum Einsatz in
explosionsgefährdeten Bereichen.
Technische Daten
Material : Kunststoff
Gewicht : 0,18 kg
Gewicht mit Verpackung : 0,2 kg
Geeignet für Nennweite : 250 mm
Breite : 263 mm
Höhe : 263 mm
Tiefe : 180 mm
Breite mit Verpackung : 185 mm
Höhe mit Verpackung : 40 mm
Tiefe mit Verpackung : 210 mm
Umgebungstemperatur : 80  C
Verpackungseinheit : 1 Stück
Sortiment : C
GTIN (EAN) : 4012799920885
Hersteller: MAICO
EL 25 Elastische Manschette
Artikelnummer: 0092.0088
Menge: 1,000 Stck

**10.1892 EL 30 Elastische Manschette Elastische Manschette mit 2 Spannbändern zur schall- und vibrationsged**
Elastische Manschetten zur schall- und
vibrationsgedämpften Montage von Rohrventilatoren.
Mit 2 Spannbändern.
EL ..: Aus Kunststoff.
EL .. Ex: Aus antistatischem Material zum Einsatz in
explosionsgefährdeten Bereichen.
Technische Daten
Material : Kunststoff
Gewicht : 0,2 kg
Gewicht mit Verpackung : 0,22 kg
Geeignet für Nennweite : 300 mm
Breite : 313 mm
Höhe : 313 mm
Tiefe : 180 mm
Breite mit Verpackung : 185 mm
Höhe mit Verpackung : 35 mm
Tiefe mit Verpackung : 185 mm
Umgebungstemperatur : 80  C
Verpackungseinheit : 1 Stück
Sortiment : C
GTIN (EAN) : 4012799920892
Hersteller: MAICO
EL 30 Elastische Manschette
Artikelnummer: 0092.0089
Menge: 1,000 Stck

**10.1893 EL 35 Elastische Manschette Elastische Manschette mit 2 Spannbändern zur schall- und vibrationsged**
Elastische Manschetten zur schall- und
vibrationsgedämpften Montage von Rohrventilatoren.
Mit 2 Spannbändern.
EL ..: Aus Kunststoff.
EL .. Ex: Aus antistatischem Material zum Einsatz in
explosionsgefährdeten Bereichen.
Technische Daten
Material : Kunststoff
Gewicht : 0,2 kg
Gewicht mit Verpackung : 0,23 kg
Geeignet für Nennweite : 350 mm
Breite : 363 mm
Höhe : 363 mm
Tiefe : 180 mm
Breite mit Verpackung : 185 mm
Höhe mit Verpackung : 40 mm
Tiefe mit Verpackung : 200 mm
Umgebungstemperatur : 80  C
Verpackungseinheit : 1 Stück
Sortiment : C
GTIN (EAN) : 4012799920908
Hersteller: MAICO
EL 35 Elastische Manschette
Artikelnummer: 0092.0090
Menge: 1,000 Stck

**10.1894 EL 40 Elastische Manschette Elastische Manschette mit 2 Spannbändern zur schall- und vibrationsged**
Elastische Manschetten zur schall- und
vibrationsgedämpften Montage von Rohrventilatoren.
Mit 2 Spannbändern.
EL ..: Aus Kunststoff.
EL .. Ex: Aus antistatischem Material zum Einsatz in
explosionsgefährdeten Bereichen.
Technische Daten
Material : Kunststoff
Gewicht : 0,26 kg
Gewicht mit Verpackung : 0,3 kg
Geeignet für Nennweite : 400 mm
Breite : 413 mm
Höhe : 413 mm
Tiefe : 180 mm
Breite mit Verpackung : 220 mm
Höhe mit Verpackung : 40 mm
Tiefe mit Verpackung : 185 mm
Umgebungstemperatur : 80  C
Verpackungseinheit : 1 Stück
Sortiment : C
GTIN (EAN) : 4012799920915
Hersteller: MAICO
EL 40 Elastische Manschette
Artikelnummer: 0092.0091
Menge: 1,000 Stck

**10.1895 EL 45 Elastische Manschette Elastische Manschette mit 2 Spannbändern zur schall- und vibrationsged**
Elastische Manschetten zur schall- und
vibrationsgedämpften Montage von Rohrventilatoren.
Mit 2 Spannbändern.
EL ..: Aus Kunststoff.
EL .. Ex: Aus antistatischem Material zum Einsatz in
explosionsgefährdeten Bereichen.
Technische Daten
Material : Kunststoff
Gewicht : 0,29 kg
Gewicht mit Verpackung : 0,3 kg
Geeignet für Nennweite : 450 mm
Breite : 458 mm
Höhe : 458 mm
Tiefe : 180 mm
Breite mit Verpackung : 185 mm
Höhe mit Verpackung : 30 mm
Tiefe mit Verpackung : 185 mm
Umgebungstemperatur : 80  C
Verpackungseinheit : 1 Stück
Sortiment : C
GTIN (EAN) : 4012799921554
Hersteller: MAICO
EL 45 Elastische Manschette
Artikelnummer: 0092.0155
Menge: 1,000 Stck

**10.1896 EL 50 Elastische Manschette Elastische Manschette mit 2 Spannbändern zur schall- und vibrationsged**
Elastische Manschetten zur schall- und
vibrationsgedämpften Montage von Rohrventilatoren.
Mit 2 Spannbändern.
EL ..: Aus Kunststoff.
EL .. Ex: Aus antistatischem Material zum Einsatz in
explosionsgefährdeten Bereichen.
Technische Daten
Material : Kunststoff
Gewicht : 0,3 kg
Gewicht mit Verpackung : 0,32 kg
Geeignet für Nennweite : 500 mm
Breite : 513 mm
Höhe : 513 mm
Tiefe : 180 mm
Breite mit Verpackung : 220 mm
Höhe mit Verpackung : 40 mm
Tiefe mit Verpackung : 185 mm
Umgebungstemperatur : 80  C
Verpackungseinheit : 1 Stück
Sortiment : C
GTIN (EAN) : 4012799920922
Hersteller: MAICO
EL 50 Elastische Manschette
Artikelnummer: 0092.0092
Menge: 1,000 Stck

**10.1897 EL 56 Elastische Manschette Elastische Manschette mit 2 Spannbändern zur schall- und vibrationsged**
Elastische Manschetten zur schall- und
vibrationsgedämpften Montage von Rohrventilatoren.
Mit 2 Spannbändern.
EL ..: Aus Kunststoff.
EL .. Ex: Aus antistatischem Material zum Einsatz in
explosionsgefährdeten Bereichen.
Technische Daten
Material : Kunststoff
Gewicht : 0,36 kg
Gewicht mit Verpackung : 0,4 kg
Geeignet für Nennweite : 560 mm
Breite : 570 mm
Höhe : 570 mm
Tiefe : 180 mm
Breite mit Verpackung : 335 mm
Höhe mit Verpackung : 40 mm
Tiefe mit Verpackung : 185 mm
Umgebungstemperatur : 80  C
Verpackungseinheit : 1 Stück
Sortiment : C
GTIN (EAN) : 4012799921509
Hersteller: MAICO
EL 56 Elastische Manschette
Artikelnummer: 0092.0150
Menge: 1,000 Stck

**10.1898 EL 60 Elastische Manschette Elastische Manschette mit 2 Spannbändern zur schall- und vibrationsged**
Elastische Manschetten zur schall- und
vibrationsgedämpften Montage von Rohrventilatoren.
Mit 2 Spannbändern.
EL ..: Aus Kunststoff.
EL .. Ex: Aus antistatischem Material zum Einsatz in
explosionsgefährdeten Bereichen.
Technische Daten
Material : Kunststoff
Gewicht : 0,38 kg
Gewicht mit Verpackung : 0,4 kg
Geeignet für Nennweite : 600 mm
Breite : 613 mm
Höhe : 613 mm
Tiefe : 180 mm
Breite mit Verpackung : 210 mm
Höhe mit Verpackung : 40 mm
Tiefe mit Verpackung : 180 mm
Umgebungstemperatur : 80  C
Verpackungseinheit : 1 Stück
Sortiment : C
GTIN (EAN) : 4012799920939
Hersteller: MAICO
EL 60 Elastische Manschette
Artikelnummer: 0092.0093
Menge: 1,000 Stck

**10.1899 EL 20 Ex Elastische Manschette Elastische Manschetten zur schall- und vibrationsgedämpften Montage vo**
Elastische Manschetten zur schall- und
vibrationsgedämpften Montage von Rohrventilatoren.
Mit 2 Spannbändern.
EL ..: Aus Kunststoff.
EL .. Ex: Aus antistatischem Material zum Einsatz in
explosionsgefährdeten Bereichen.
Technische Daten
Material : Kunststoff, antistatisch
Gewicht : 0,1 kg
Gewicht mit Verpackung : 0,15 kg
Geeignet für Nennweite : 200 mm
Breite : 213 mm
Höhe : 213 mm
Tiefe : 180 mm
Breite mit Verpackung : 180 mm
Höhe mit Verpackung : 30 mm
Tiefe mit Verpackung : 180 mm
Umgebungstemperatur : 80  C
Ex-Ausführung : antistatisch
Verpackungseinheit : 1 Stück
Sortiment : G
GTIN (EAN) : 4012799922315
Hersteller: MAICO
EL 20 Ex Elastische Manschette
Artikelnummer: 0092.0231
Menge: 1,000 Stck

**10.1900 EL 25 Ex Elastische Manschette Elastische Manschetten zur schall- und vibrationsgedämpften Montage vo**
Elastische Manschetten zur schall- und
vibrationsgedämpften Montage von Rohrventilatoren.
Mit 2 Spannbändern.
EL ..: Aus Kunststoff.
EL .. Ex: Aus antistatischem Material zum Einsatz in
explosionsgefährdeten Bereichen.
Technische Daten
Material : Kunststoff, antistatisch
Gewicht : 0,2 kg
Gewicht mit Verpackung : 0,4 kg
Geeignet für Nennweite : 250 mm
Breite : 263 mm
Höhe : 263 mm
Tiefe : 180 mm
Breite mit Verpackung : 220 mm
Höhe mit Verpackung : 40 mm
Tiefe mit Verpackung : 180 mm
Umgebungstemperatur : 80  C
Ex-Ausführung : antistatisch
Verpackungseinheit : 1 Stück
Sortiment : G
GTIN (EAN) : 4012799922322
Hersteller: MAICO
EL 25 Ex Elastische Manschette
Artikelnummer: 0092.0232
Menge: 1,000 Stck

**10.1901 EL 30 Ex Elastische Manschette Elastische Manschetten zur schall- und vibrationsgedämpften Montage vo**
Elastische Manschetten zur schall- und
vibrationsgedämpften Montage von Rohrventilatoren.
Mit 2 Spannbändern.
EL ..: Aus Kunststoff.
EL .. Ex: Aus antistatischem Material zum Einsatz in
explosionsgefährdeten Bereichen.
Technische Daten
Material : Kunststoff, antistatisch
Gewicht : 0,2 kg
Gewicht mit Verpackung : 0,21 kg
Geeignet für Nennweite : 300 mm
Breite : 313 mm
Höhe : 313 mm
Tiefe : 180 mm
Breite mit Verpackung : 180 mm
Höhe mit Verpackung : 40 mm
Tiefe mit Verpackung : 180 mm
Umgebungstemperatur : 80  C
Ex-Ausführung : antistatisch
Verpackungseinheit : 1 Stück
Sortiment : G
GTIN (EAN) : 4012799922339
Hersteller: MAICO
EL 30 Ex Elastische Manschette
Artikelnummer: 0092.0233
Menge: 1,000 Stck

**10.1902 EL 35 Ex Elastische Manschette Elastische Manschetten zur schall- und vibrationsgedämpften Montage vo**
Elastische Manschetten zur schall- und
vibrationsgedämpften Montage von Rohrventilatoren.
Mit 2 Spannbändern.
EL ..: Aus Kunststoff.
EL .. Ex: Aus antistatischem Material zum Einsatz in
explosionsgefährdeten Bereichen.
Technische Daten
Material : Kunststoff, antistatisch
Gewicht : 0,2 kg
Gewicht mit Verpackung : 0,23 kg
Geeignet für Nennweite : 350 mm
Breite : 363 mm
Höhe : 363 mm
Tiefe : 180 mm
Breite mit Verpackung : 200 mm
Höhe mit Verpackung : 40 mm
Tiefe mit Verpackung : 185 mm
Umgebungstemperatur : 80  C
Ex-Ausführung : antistatisch
Verpackungseinheit : 1 Stück
Sortiment : G
GTIN (EAN) : 4012799922346
Hersteller: MAICO
EL 35 Ex Elastische Manschette
Artikelnummer: 0092.0234
Menge: 1,000 Stck

**10.1903 EL 40 Ex Elastische Manschette Elastische Manschetten zur schall- und vibrationsgedämpften Montage vo**
Elastische Manschetten zur schall- und
vibrationsgedämpften Montage von Rohrventilatoren.
Mit 2 Spannbändern.
EL ..: Aus Kunststoff.
EL .. Ex: Aus antistatischem Material zum Einsatz in
explosionsgefährdeten Bereichen.
Technische Daten
Material : Kunststoff, antistatisch
Gewicht : 0,3 kg
Gewicht mit Verpackung : 0,32 kg
Geeignet für Nennweite : 400 mm
Breite : 413 mm
Höhe : 413 mm
Tiefe : 180 mm
Breite mit Verpackung : 230 mm
Höhe mit Verpackung : 30 mm
Tiefe mit Verpackung : 200 mm
Umgebungstemperatur : 80  C
Ex-Ausführung : antistatisch
Verpackungseinheit : 1 Stück
Sortiment : G
GTIN (EAN) : 4012799922353
Hersteller: MAICO
EL 40 Ex Elastische Manschette
Artikelnummer: 0092.0235
Menge: 1,000 Stck

**10.1904 EL 45 Ex Elastische Manschette Elastische Manschetten zur schall- und vibrationsgedämpften Montage vo**
Elastische Manschetten zur schall- und
vibrationsgedämpften Montage von Rohrventilatoren.
Mit 2 Spannbändern.
EL ..: Aus Kunststoff.
EL .. Ex: Aus antistatischem Material zum Einsatz in
explosionsgefährdeten Bereichen.
Technische Daten
Material : Kunststoff, antistatisch
Gewicht : 0,3 kg
Gewicht mit Verpackung : 0,32 kg
Geeignet für Nennweite : 450 mm
Breite : 458 mm
Höhe : 458 mm
Tiefe : 180 mm
Breite mit Verpackung : 220 mm
Höhe mit Verpackung : 45 mm
Tiefe mit Verpackung : 190 mm
Umgebungstemperatur : 80  C
Ex-Ausführung : antistatisch
Verpackungseinheit : 1 Stück
Sortiment : G
GTIN (EAN) : 4012799922360
Hersteller: MAICO
EL 45 Ex Elastische Manschette
Artikelnummer: 0092.0236
Menge: 1,000 Stck

**10.1905 EL 50 Ex Elastische Manschette Elastische Manschetten zur schall- und vibrationsgedämpften Montage vo**
Elastische Manschetten zur schall- und
vibrationsgedämpften Montage von Rohrventilatoren.
Mit 2 Spannbändern.
EL ..: Aus Kunststoff.
EL .. Ex: Aus antistatischem Material zum Einsatz in
explosionsgefährdeten Bereichen.
Technische Daten
Material : Kunststoff, antistatisch
Gewicht : 0,3 kg
Gewicht mit Verpackung : 0,33 kg
Geeignet für Nennweite : 500 mm
Breite : 513 mm
Höhe : 513 mm
Tiefe : 180 mm
Breite mit Verpackung : 180 mm
Höhe mit Verpackung : 35 mm
Tiefe mit Verpackung : 220 mm
Umgebungstemperatur : 80  C
Ex-Ausführung : antistatisch
Verpackungseinheit : 1 Stück
Sortiment : G
GTIN (EAN) : 4012799922377
Hersteller: MAICO
EL 50 Ex Elastische Manschette
Artikelnummer: 0092.0237
Menge: 1,000 Stck

**10.1906 ELP 22 Elastischer Verbindungsstutzen Elastische Verbindungsstutzen zur körperschallentkoppelten Montage von**
Elastische Verbindungsstutzen zur
körperschallentkoppelten Montage von Kanalventilatoren.
Mit rechteckigem Flansch-Anschlussrahmen aus verzinktem
Stahl.
Montage saug- und druckseitig.
Technische Daten
Einbauort : Kanal
Material : Kunststoff
Gewicht : 2,17 kg
Gewicht mit Verpackung : 2,4 kg
Kanalmaß : 500 mm x 250 mm
Breite : 540 mm
Höhe : 290 mm
Tiefe : 150 mm
Breite mit Verpackung : 570 mm
Höhe mit Verpackung : 310 mm
Tiefe mit Verpackung : 75 mm
Verpackungseinheit : 1 Stück
Sortiment : D
GTIN (EAN) : 4012799921257
Hersteller: MAICO
ELP 22 Elastischer Verbindungsstutzen
Artikelnummer: 0092.0125
Menge: 1,000 Stck

**10.1907 ELP 31 Elastischer Verbindungsstutzen Elastische Verbindungsstutzen zur körperschallentkoppelten Montage von**
Elastische Verbindungsstutzen zur
körperschallentkoppelten Montage von Kanalventilatoren.
Mit rechteckigem Flansch-Anschlussrahmen aus verzinktem
Stahl.
Montage saug- und druckseitig.
Technische Daten
Einbauort : Kanal
Material : Kunststoff
Gewicht : 2,64 kg
Gewicht mit Verpackung : 2,98 kg
Kanalmaß : 600 mm x 350 mm
Breite : 640 mm
Höhe : 390 mm
Tiefe : 150 mm
Breite mit Verpackung : 670 mm
Höhe mit Verpackung : 410 mm
Tiefe mit Verpackung : 75 mm
Verpackungseinheit : 1 Stück
Sortiment : D
GTIN (EAN) : 4012799921288
Hersteller: MAICO
ELP 31 Elastischer Verbindungsstutzen
Artikelnummer: 0092.0128
Menge: 1,000 Stck

**10.1908 ELP 35 Elastischer Verbindungsstutzen Elastische Verbindungsstutzen zur körperschallentkoppelten Montage von**
Elastische Verbindungsstutzen zur
körperschallentkoppelten Montage von Kanalventilatoren.
Mit rechteckigem Flansch-Anschlussrahmen aus verzinktem
Stahl.
Montage saug- und druckseitig.
Technische Daten
Einbauort : Kanal
Material : Kunststoff
Gewicht : 2,93 kg
Gewicht mit Verpackung : 3,36 kg
Kanalmaß : 700 mm x 400 mm
Breite : 740 mm
Höhe : 440 mm
Tiefe : 150 mm
Breite mit Verpackung : 775 mm
Höhe mit Verpackung : 455 mm
Tiefe mit Verpackung : 75 mm
Verpackungseinheit : 1 Stück
Sortiment : D
GTIN (EAN) : 4012799921295
Hersteller: MAICO
ELP 35 Elastischer Verbindungsstutzen
Artikelnummer: 0092.0129
Menge: 1,000 Stck

**10.1909 ELP 50 Elastischer Verbindungsstutzen Elastische Verbindungsstutzen zur körperschallentkoppelten Montage von**
Elastische Verbindungsstutzen zur
körperschallentkoppelten Montage von Kanalventilatoren.
Mit rechteckigem Flansch-Anschlussrahmen aus verzinktem
Stahl.
Montage saug- und druckseitig.
Technische Daten
Einbauort : Kanal
Material : Kunststoff
Gewicht : 3,54 kg
Gewicht mit Verpackung : 4,04 kg
Kanalmaß : 800 mm x 500 mm
Breite : 840 mm
Höhe : 540 mm
Tiefe : 150 mm
Breite mit Verpackung : 865 mm
Höhe mit Verpackung : 580 mm
Tiefe mit Verpackung : 75 mm
Verpackungseinheit : 1 Stück
Sortiment : D
GTIN (EAN) : 4012799921233
Hersteller: MAICO
ELP 50 Elastischer Verbindungsstutzen
Artikelnummer: 0092.0123
Menge: 1,000 Stck

**10.1910 ELP 56 Elastischer Verbindungsstutzen Elastische Verbindungsstutzen zur körperschallentkoppelten Montage von**
Elastische Verbindungsstutzen zur
körperschallentkoppelten Montage von Kanalventilatoren.
Mit rechteckigem Flansch-Anschlussrahmen aus verzinktem
Stahl.
Montage saug- und druckseitig.
Technische Daten
Einbauort : Kanal
Material : Kunststoff
Gewicht : 3,89 kg
Gewicht mit Verpackung : 4,89 kg
Kanalmaß : 1.000 mm x 500 mm
Breite : 1.040 mm
Höhe : 540 mm
Tiefe : 150 mm
Breite mit Verpackung : 1.060 mm
Höhe mit Verpackung : 545 mm
Tiefe mit Verpackung : 75 mm
Verpackungseinheit : 1 Stück
Sortiment : D
GTIN (EAN) : 4012799921240
Hersteller: MAICO
ELP 56 Elastischer Verbindungsstutzen
Artikelnummer: 0092.0124
Menge: 1,000 Stck

**10.1911 ELR 10 Befestigungsmanschette Befestigungsmanschetten zur Schall- und Vibrationsdämpfung von Rohrven**
Befestigungsmanschetten zur Schall- und
Vibrationsdämpfung von Rohrventilatoren.
Mit 10 mm dicker Neoprenauflage.
Technische Daten
Material : Stahlblech, verzinkt
Gewicht : 0,16 kg
Gewicht mit Verpackung : 0,2 kg
Geeignet für Nennweite : 100 mm
Breite : 122 mm
Höhe : 122 mm
Tiefe : 60 mm
Breite mit Verpackung : 122 mm
Höhe mit Verpackung : 122 mm
Tiefe mit Verpackung : 60 mm
Verpackungseinheit : 1 Stück
Sortiment : C
GTIN (EAN) : 4012799921097
Hersteller: MAICO
ELR 10 Befestigungsmanschette
Artikelnummer: 0092.0109
Menge: 1,000 Stck

**10.1912 ELR 12 Befestigungsmanschette Befestigungsmanschetten zur Schall- und Vibrationsdämpfung von Rohrven**
Befestigungsmanschetten zur Schall- und
Vibrationsdämpfung von Rohrventilatoren.
Mit 10 mm dicker Neoprenauflage.
Technische Daten
Material : Stahlblech, verzinkt
Gewicht : 0,19 kg
Gewicht mit Verpackung : 0,2 kg
Geeignet für Nennweite : 120 mm
Breite : 147 mm
Höhe : 147 mm
Tiefe : 60 mm
Breite mit Verpackung : 147 mm
Höhe mit Verpackung : 147 mm
Tiefe mit Verpackung : 60 mm
Verpackungseinheit : 1 Stück
Sortiment : C
GTIN (EAN) : 4012799921103
Hersteller: MAICO
ELR 12 Befestigungsmanschette
Artikelnummer: 0092.0110
Menge: 1,000 Stck

**10.1913 ELR 15 Befestigungsmanschette Befestigungsmanschetten zur Schall- und Vibrationsdämpfung von Rohrven**
Befestigungsmanschetten zur Schall- und
Vibrationsdämpfung von Rohrventilatoren.
Mit 10 mm dicker Neoprenauflage.
Technische Daten
Material : Stahlblech, verzinkt
Gewicht : 0,22 kg
Gewicht mit Verpackung : 0,22 kg
Geeignet für Nennweite : 150 mm
Breite : 172 mm
Höhe : 172 mm
Tiefe : 60 mm
Breite mit Verpackung : 172 mm
Höhe mit Verpackung : 172 mm
Tiefe mit Verpackung : 60 mm
Verpackungseinheit : 1 Stück
Sortiment : C
GTIN (EAN) : 4012799925781
Hersteller: MAICO
ELR 15 Befestigungsmanschette
Artikelnummer: 0092.0578
Menge: 1,000 Stck

**10.1914 ELR 16 Befestigungsmanschette Befestigungsmanschetten zur Schall- und Vibrationsdämpfung von Rohrven**
Befestigungsmanschetten zur Schall- und
Vibrationsdämpfung von Rohrventilatoren.
Mit 10 mm dicker Neoprenauflage.
Technische Daten
Material : Stahlblech, verzinkt
Gewicht : 0,2 kg
Gewicht mit Verpackung : 0,22 kg
Geeignet für Nennweite : 160 mm
Breite : 182 mm
Höhe : 182 mm
Tiefe : 60 mm
Breite mit Verpackung : 182 mm
Höhe mit Verpackung : 182 mm
Tiefe mit Verpackung : 60 mm
Verpackungseinheit : 1 Stück
Sortiment : C
GTIN (EAN) : 4012799921110
Hersteller: MAICO
ELR 16 Befestigungsmanschette
Artikelnummer: 0092.0111
Menge: 1,000 Stck

**10.1915 ELR 20 Befestigungsmanschette Befestigungsmanschetten zur Schall- und Vibrationsdämpfung von Rohrven**
Befestigungsmanschetten zur Schall- und
Vibrationsdämpfung von Rohrventilatoren.
Mit 10 mm dicker Neoprenauflage.
Technische Daten
Material : Stahlblech, verzinkt
Gewicht : 0,27 kg
Gewicht mit Verpackung : 0,3 kg
Geeignet für Nennweite : 200 mm
Breite : 222 mm
Höhe : 222 mm
Tiefe : 60 mm
Breite mit Verpackung : 222 mm
Höhe mit Verpackung : 222 mm
Tiefe mit Verpackung : 60 mm
Verpackungseinheit : 1 Stück
Sortiment : C
GTIN (EAN) : 4012799921127
Hersteller: MAICO
ELR 20 Befestigungsmanschette
Artikelnummer: 0092.0112
Menge: 1,000 Stck

**10.1916 ELR 25 Befestigungsmanschette Befestigungsmanschetten zur Schall- und Vibrationsdämpfung von Rohrven**
Befestigungsmanschetten zur Schall- und
Vibrationsdämpfung von Rohrventilatoren.
Mit 10 mm dicker Neoprenauflage.
Technische Daten
Material : Stahlblech, verzinkt
Gewicht : 0,3 kg
Gewicht mit Verpackung : 0,32 kg
Geeignet für Nennweite : 250 mm
Breite : 272 mm
Höhe : 272 mm
Tiefe : 60 mm
Breite mit Verpackung : 272 mm
Höhe mit Verpackung : 272 mm
Tiefe mit Verpackung : 60 mm
Verpackungseinheit : 1 Stück
Sortiment : C
GTIN (EAN) : 4012799921134
Hersteller: MAICO
ELR 25 Befestigungsmanschette
Artikelnummer: 0092.0113
Menge: 1,000 Stck

**10.1917 ELR 31 Befestigungsmanschette Befestigungsmanschetten zur Schall- und Vibrationsdämpfung von Rohrven**
Befestigungsmanschetten zur Schall- und
Vibrationsdämpfung von Rohrventilatoren.
Mit 10 mm dicker Neoprenauflage.
Technische Daten
Material : Stahlblech, verzinkt
Gewicht : 0,4 kg
Gewicht mit Verpackung : 0,4 kg
Geeignet für Nennweite : 315 mm
Breite : 337 mm
Höhe : 337 mm
Tiefe : 60 mm
Breite mit Verpackung : 337 mm
Höhe mit Verpackung : 337 mm
Tiefe mit Verpackung : 60 mm
Verpackungseinheit : 1 Stück
Sortiment : C
GTIN (EAN) : 4012799921141
Hersteller: MAICO
ELR 31 Befestigungsmanschette
Artikelnummer: 0092.0114
Menge: 1,000 Stck

**10.1918 GF 20 Gegenflansch Gegenflansch zur Montage von Ventilatoren an Lüftungsleitungen, DN 200**
Gegenflansch zur Montage von Ventilatoren an
Lüftungsleitungen.
Technische Daten
Material : Stahl, verzinkt
Gewicht : 0,6 kg
Gewicht mit Verpackung : 0,6 kg
Geeignet für Nennweite : 200 mm
Breite : 254 mm
Höhe : 254 mm
Tiefe : 5 mm
Breite mit Verpackung : 254 mm
Höhe mit Verpackung : 254 mm
Tiefe mit Verpackung : 5 mm
Verpackungseinheit : 1 Stück
Sortiment : C
GTIN (EAN) : 4012799560029
Hersteller: MAICO
GF 20 Gegenflansch
Artikelnummer: 0056.0002
Menge: 1,000 Stck

**10.1919 GF 25 Gegenflansch Gegenflansch zur Montage von Ventilatoren an Lüftungsleitungen, DN 250**
Gegenflansch zur Montage von Ventilatoren an
Lüftungsleitungen.
Technische Daten
Material : Stahl, verzinkt
Gewicht : 0,7 kg
Gewicht mit Verpackung : 0,72 kg
Geeignet für Nennweite : 250 mm
Breite : 304 mm
Höhe : 304 mm
Tiefe : 5 mm
Breite mit Verpackung : 304 mm
Höhe mit Verpackung : 304 mm
Tiefe mit Verpackung : 5 mm
Verpackungseinheit : 1 Stück
Sortiment : C
GTIN (EAN) : 4012799560036
Hersteller: MAICO
GF 25 Gegenflansch
Artikelnummer: 0056.0003
Menge: 1,000 Stck

**10.1920 GF 30 Gegenflansch Gegenflansch zur Montage von Ventilatoren an Lüftungsleitungen, DN 30**
Gegenflansch zur Montage von Ventilatoren an
Lüftungsleitungen.
Technische Daten
Material : Stahl, verzinkt
Gewicht : 1,3 kg
Gewicht mit Verpackung : 1,3 kg
Geeignet für Nennweite : 300 mm
Breite : 380 mm
Höhe : 380 mm
Tiefe : 6 mm
Breite mit Verpackung : 380 mm
Höhe mit Verpackung : 380 mm
Tiefe mit Verpackung : 6 mm
Verpackungseinheit : 1 Stück
Sortiment : C
GTIN (EAN) : 4012799560043
Hersteller: MAICO
GF 30 Gegenflansch
Artikelnummer: 0056.0004
Menge: 1,000 Stck

**10.1921 GF 35 Gegenflansch Gegenflansch zur Montage von Ventilatoren an Lüftungsleitungen, DN 350**
Gegenflansch zur Montage von Ventilatoren an
Lüftungsleitungen.
Technische Daten
Material : Stahl, verzinkt
Gewicht : 1,4 kg
Gewicht mit Verpackung : 1,4 kg
Geeignet für Nennweite : 350 mm
Breite : 420 mm
Höhe : 420 mm
Tiefe : 6 mm
Breite mit Verpackung : 420 mm
Höhe mit Verpackung : 420 mm
Tiefe mit Verpackung : 6 mm
Verpackungseinheit : 1 Stück
Sortiment : C
GTIN (EAN) : 4012799560050
Hersteller: MAICO
GF 35 Gegenflansch
Artikelnummer: 0056.0005
Menge: 1,000 Stck

**10.1922 GF 40 Gegenflansch Gegenflansch zur Montage von Ventilatoren an Lüftungsleitungen, DN 400**
Gegenflansch zur Montage von Ventilatoren an
Lüftungsleitungen.
Technische Daten
Material : Stahl, verzinkt
Gewicht : 1,55 kg
Gewicht mit Verpackung : 1,6 kg
Geeignet für Nennweite : 400 mm
Breite : 460 mm
Höhe : 460 mm
Tiefe : 6 mm
Breite mit Verpackung : 460 mm
Höhe mit Verpackung : 460 mm
Tiefe mit Verpackung : 6 mm
Verpackungseinheit : 1 Stück
Sortiment : C
GTIN (EAN) : 4012799560067
Hersteller: MAICO
GF 40 Gegenflansch
Artikelnummer: 0056.0006
Menge: 1,000 Stck

**10.1923 GF 45 Gegenflansch Gegenflansch zur Montage von Ventilatoren an Lüftungsleitungen, DN 450**
Gegenflansch zur Montage von Ventilatoren an
Lüftungsleitungen.
Technische Daten
Material : Stahl, verzinkt
Gewicht : 1,7 kg
Gewicht mit Verpackung : 1,71 kg
Geeignet für Nennweite : 450 mm
Breite : 510 mm
Höhe : 510 mm
Tiefe : 6 mm
Breite mit Verpackung : 510 mm
Höhe mit Verpackung : 510 mm
Tiefe mit Verpackung : 6 mm
Verpackungseinheit : 1 Stück
Sortiment : C
GTIN (EAN) : 4012799560074
Hersteller: MAICO
GF 45 Gegenflansch
Artikelnummer: 0056.0007
Menge: 1,000 Stck

**10.1924 GF 50 Gegenflansch Gegenflansch zur Montage von Ventilatoren an Lüftungsleitungen, DN 500**
Gegenflansch zur Montage von Ventilatoren an
Lüftungsleitungen.
Technische Daten
Material : Stahl, verzinkt
Gewicht : 1,9 kg
Gewicht mit Verpackung : 1,92 kg
Geeignet für Nennweite : 500 mm
Breite : 565 mm
Höhe : 565 mm
Tiefe : 6 mm
Breite mit Verpackung : 565 mm
Höhe mit Verpackung : 565 mm
Tiefe mit Verpackung : 6 mm
Verpackungseinheit : 1 Stück
Sortiment : C
GTIN (EAN) : 4012799560081
Hersteller: MAICO
GF 50 Gegenflansch
Artikelnummer: 0056.0008
Menge: 1,000 Stck

**10.1925 GF 56 Gegenflansch Gegenflansch zur Montage von Ventilatoren an Lüftungsleitungen, DN 560**
Gegenflansch zur Montage von Ventilatoren an
Lüftungsleitungen.
Technische Daten
Material : Stahl, verzinkt
Gewicht : 3,87 kg
Gewicht mit Verpackung : 3,9 kg
Geeignet für Nennweite : 560 mm
Breite : 664 mm
Höhe : 664 mm
Tiefe : 6 mm
Breite mit Verpackung : 664 mm
Höhe mit Verpackung : 664 mm
Tiefe mit Verpackung : 6 mm
Verpackungseinheit : 1 Stück
Sortiment : C
GTIN (EAN) : 4012799560104
Hersteller: MAICO
GF 56 Gegenflansch
Artikelnummer: 0056.0010
Menge: 1,000 Stck

**10.1926 GFI 63 Gegenflansch Gegenflansch zur Montage von Ventilatoren an Rohren, DN 630**
Gegenflansch zur Verbindung zwischen dem Ventilator und
Rohr.
Bohrungen gemäß der Norm ISO 6580.
Technische Daten
Einbauort : Ventilator
Material : Stahlblech
Farbe : grau
Gewicht : 2,7 kg
Gewicht mit Verpackung : 2,7 kg
Nennweite : 630 mm
Geeignet für Nennweite : 630 mm
Breite : 720 mm
Höhe : 720 mm
Tiefe : 5 mm
Breite mit Verpackung : 720 mm
Höhe mit Verpackung : 720 mm
Tiefe mit Verpackung : 5 mm
Verpackungseinheit : 1 Stück
Sortiment : C
GTIN (EAN) : 4012799732594
Hersteller: MAICO
GFI 63 Gegenflansch
Artikelnummer: 0073.0259
Menge: 1,000 Stck

**10.1927 GFI 71 Gegenflansch Gegenflansch zur Montage von Ventilatoren an Rohren, DN 710**
Gegenflansch zur Verbindung zwischen dem Ventilator und
Rohr.
Bohrungen gemäß der Norm ISO 6580.
Technische Daten
Einbauort : Ventilator
Material : Stahlblech
Farbe : grau
Gewicht : 3,3 kg
Gewicht mit Verpackung : 3,3 kg
Nennweite : 710 mm
Geeignet für Nennweite : 710 mm
Breite : 800 mm
Höhe : 800 mm
Tiefe : 5 mm
Breite mit Verpackung : 800 mm
Höhe mit Verpackung : 800 mm
Tiefe mit Verpackung : 5 mm
Verpackungseinheit : 1 Stück
Sortiment : C
GTIN (EAN) : 4012799732600
Hersteller: MAICO
GFI 71 Gegenflansch
Artikelnummer: 0073.0260
Menge: 1,000 Stck

**10.1928 GFI 80 Gegenflansch Gegenflansch zur Montage von Ventilatoren an Rohren, DN 800**
Gegenflansch zur Verbindung zwischen dem Ventilator und
Rohr.
Bohrungen gemäß der Norm ISO 6580.
Technische Daten
Einbauort : Ventilator
Material : Stahlblech
Farbe : grau
Gewicht : 3,7 kg
Gewicht mit Verpackung : 3,7 kg
Nennweite : 800 mm
Geeignet für Nennweite : 800 mm
Breite : 900 mm
Höhe : 900 mm
Tiefe : 5 mm
Breite mit Verpackung : 900 mm
Höhe mit Verpackung : 900 mm
Tiefe mit Verpackung : 5 mm
Verpackungseinheit : 1 Stück
Sortiment : C
GTIN (EAN) : 4012799732617
Hersteller: MAICO
GFI 80 Gegenflansch
Artikelnummer: 0073.0261
Menge: 1,000 Stck

**10.1929 GFI 90 Gegenflansch Gegenflansch zur Montage von Ventilatoren an Rohren, DN 900**
Gegenflansch zur Verbindung zwischen dem Ventilator und
Rohr.
Bohrungen gemäß der Norm ISO 6580.
Technische Daten
Einbauort : Ventilator
Material : Stahlblech
Farbe : grau
Gewicht : 4,7 kg
Gewicht mit Verpackung : 4,7 kg
Nennweite : 900 mm
Geeignet für Nennweite : 900 mm
Breite : 1.010 mm
Höhe : 1.010 mm
Tiefe : 5 mm
Breite mit Verpackung : 1.010 mm
Höhe mit Verpackung : 1.010 mm
Tiefe mit Verpackung : 5 mm
Verpackungseinheit : 1 Stück
Sortiment : C
GTIN (EAN) : 4012799732624
Hersteller: MAICO
GFI 90 Gegenflansch
Artikelnummer: 0073.0262
Menge: 1,000 Stck

**10.1930 GFI 100 Gegenflansch Gegenflansch zur Montage von Ventilatoren an Rohren, DN 1000**
Gegenflansch zur Verbindung zwischen dem Ventilator und
Rohr.
Bohrungen gemäß der Norm ISO 6580.
Technische Daten
Einbauort : Ventilator
Material : Stahlblech
Farbe : grau
Gewicht : 5,2 kg
Gewicht mit Verpackung : 5,2 kg
Nennweite : 1.000 mm
Geeignet für Nennweite : 1.000 mm
Breite : 1.110 mm
Höhe : 1.110 mm
Tiefe : 8 mm
Breite mit Verpackung : 1.110 mm
Höhe mit Verpackung : 1.110 mm
Tiefe mit Verpackung : 8 mm
Verpackungseinheit : 1 Stück
Sortiment : C
GTIN (EAN) : 4012799732631
Hersteller: MAICO
GFI 100 Gegenflansch
Artikelnummer: 0073.0263
Menge: 1,000 Stck

**10.1931 GFI 112 Gegenflansch Gegenflansch zur Montage von Ventilatoren an Rohren, DN 1120**
Gegenflansch zur Verbindung zwischen dem Ventilator und
Rohr.
Bohrungen gemäß der Norm ISO 6580.
Technische Daten
Einbauort : Ventilator
Material : Stahlblech
Farbe : grau
Gewicht : 7,2 kg
Gewicht mit Verpackung : 7,2 kg
Nennweite : 1.120 mm
Geeignet für Nennweite : 1.120 mm
Breite : 1.230 mm
Höhe : 1.230 mm
Tiefe : 8 mm
Breite mit Verpackung : 1.230 mm
Höhe mit Verpackung : 1.230 mm
Tiefe mit Verpackung : 8 mm
Verpackungseinheit : 1 Stück
Sortiment : C
GTIN (EAN) : 4012799732648
Hersteller: MAICO
GFI 112 Gegenflansch
Artikelnummer: 0073.0264
Menge: 1,000 Stck

**10.1932 GFI 125 Gegenflansch Gegenflansch zur Montage von Ventilatoren an Rohren, DN 1250**
Gegenflansch zur Verbindung zwischen dem Ventilator und
Rohr.
Bohrungen gemäß der Norm ISO 6580.
Technische Daten
Einbauort : Ventilator
Material : Stahlblech
Farbe : grau
Gewicht : 8 kg
Gewicht mit Verpackung : 8 kg
Nennweite : 1.250 mm
Geeignet für Nennweite : 1.250 mm
Breite : 1.360 mm
Höhe : 1.360 mm
Tiefe : 8 mm
Breite mit Verpackung : 1.360 mm
Höhe mit Verpackung : 1.360 mm
Tiefe mit Verpackung : 8 mm
Verpackungseinheit : 1 Stück
Sortiment : C
GTIN (EAN) : 4012799732655
Hersteller: MAICO
GFI 125 Gegenflansch
Artikelnummer: 0073.0265
Menge: 1,000 Stck

**10.1933 GS 20 Gegenstutzen Gegenstutzen zur Montage von elastischen Manschetten DN 200 an Lüftung**
Gegenstutzen zur Montage von elastischen Manschetten an
Lüftungsleitungen.
Geeignet zur Montage von Wickelfalzrohr nur in
Kombination mit elastischer Manschette Typ EL / EL Ex.
Technische Daten
Material : Stahlblech, verzinkt
Gewicht : 0,6 kg
Gewicht mit Verpackung : 0,61 kg
Geeignet für Manschetten der Nennweite : 200 mm
Breite : 254 mm
Höhe : 254 mm
Tiefe : 50 mm
Breite mit Verpackung : 254 mm
Höhe mit Verpackung : 254 mm
Tiefe mit Verpackung : 50 mm
Verpackungseinheit : 1 Stück
Sortiment : C
GTIN (EAN) : 4012799551683
Hersteller: MAICO
GS 20 Gegenstutzen
Artikelnummer: 0055.0168
Menge: 1,000 Stck

**10.1934 GS 25 Gegenstutzen Gegenstutzen zur Montage von elastischen Manschetten DN 250 an Lüftung**
Gegenstutzen zur Montage von elastischen Manschetten an
Lüftungsleitungen.
Geeignet zur Montage von Wickelfalzrohr nur in
Kombination mit elastischer Manschette Typ EL / EL Ex.
Technische Daten
Material : Stahlblech, verzinkt
Gewicht : 0,48 kg
Gewicht mit Verpackung : 0,5 kg
Geeignet für Manschetten der Nennweite : 250 mm
Breite : 304 mm
Höhe : 304 mm
Tiefe : 8 mm
Breite mit Verpackung : 304 mm
Höhe mit Verpackung : 304 mm
Tiefe mit Verpackung : 8 mm
Verpackungseinheit : 1 Stück
Sortiment : C
GTIN (EAN) : 4012799551690
Hersteller: MAICO
GS 25 Gegenstutzen
Artikelnummer: 0055.0169
Menge: 1,000 Stck

**10.1935 GS 30 Gegenstutzen Gegenstutzen zur Montage von elastischen Manschetten DN 300 an Lüftung**
Gegenstutzen zur Montage von elastischen Manschetten an
Lüftungsleitungen.
Geeignet zur Montage von Wickelfalzrohr nur in
Kombination mit elastischer Manschette Typ EL / EL Ex.
Technische Daten
Material : Stahlblech, verzinkt
Gewicht : 0,69 kg
Gewicht mit Verpackung : 0,7 kg
Geeignet für Manschetten der Nennweite : 300 mm
Breite : 380 mm
Höhe : 380 mm
Tiefe : 50 mm
Breite mit Verpackung : 380 mm
Höhe mit Verpackung : 380 mm
Tiefe mit Verpackung : 50 mm
Verpackungseinheit : 1 Stück
Sortiment : C
GTIN (EAN) : 4012799551706
Hersteller: MAICO
GS 30 Gegenstutzen
Artikelnummer: 0055.0170
Menge: 1,000 Stck

**10.1936 GS 35 Gegenstutzen Gegenstutzen zur Montage von elastischen Manschetten DN 350 an Lüftung**
Gegenstutzen zur Montage von elastischen Manschetten an
Lüftungsleitungen.
Geeignet zur Montage von Wickelfalzrohr nur in
Kombination mit elastischer Manschette Typ EL / EL Ex.
Technische Daten
Material : Stahlblech, verzinkt
Gewicht : 0,7 kg
Gewicht mit Verpackung : 0,72 kg
Geeignet für Manschetten der Nennweite : 350 mm
Breite : 420 mm
Höhe : 420 mm
Tiefe : 50 mm
Breite mit Verpackung : 420 mm
Höhe mit Verpackung : 420 mm
Tiefe mit Verpackung : 50 mm
Verpackungseinheit : 1 Stück
Sortiment : C
GTIN (EAN) : 4012799551713
Hersteller: MAICO
GS 35 Gegenstutzen
Artikelnummer: 0055.0171
Menge: 1,000 Stck

**10.1937 GS 40 Gegenstutzen Gegenstutzen zur Montage von elastischen Manschetten DN 400 an Lüftung**
Gegenstutzen zur Montage von elastischen Manschetten an
Lüftungsleitungen.
Geeignet zur Montage von Wickelfalzrohr nur in
Kombination mit elastischer Manschette Typ EL / EL Ex.
Technische Daten
Material : Stahlblech, verzinkt
Gewicht : 0,77 kg
Gewicht mit Verpackung : 0,8 kg
Geeignet für Manschetten der Nennweite : 400 mm
Breite : 460 mm
Höhe : 460 mm
Tiefe : 10 mm
Breite mit Verpackung : 460 mm
Höhe mit Verpackung : 460 mm
Tiefe mit Verpackung : 10 mm
Verpackungseinheit : 1 Stück
Sortiment : C
GTIN (EAN) : 4012799551720
Hersteller: MAICO
GS 40 Gegenstutzen
Artikelnummer: 0055.0172
Menge: 1,000 Stck

**10.1938 GS 45 Gegenstutzen Gegenstutzen zur Montage von elastischen Manschetten DN 450 an Lüftung**
Gegenstutzen zur Montage von elastischen Manschetten an
Lüftungsleitungen.
Geeignet zur Montage von Wickelfalzrohr nur in
Kombination mit elastischer Manschette Typ EL / EL Ex.
Technische Daten
Material : Stahlblech, verzinkt
Gewicht : 0,86 kg
Gewicht mit Verpackung : 0,9 kg
Geeignet für Manschetten der Nennweite : 450 mm
Breite : 512 mm
Höhe : 512 mm
Tiefe : 50 mm
Breite mit Verpackung : 512 mm
Höhe mit Verpackung : 512 mm
Tiefe mit Verpackung : 50 mm
Verpackungseinheit : 1 Stück
Sortiment : C
GTIN (EAN) : 4012799551737
Hersteller: MAICO
GS 45 Gegenstutzen
Artikelnummer: 0055.0173
Menge: 1,000 Stck

**10.1939 GS 50 Gegenstutzen Gegenstutzen zur Montage von elastischen Manschetten DN 500 an Lüftung**
Gegenstutzen zur Montage von elastischen Manschetten an
Lüftungsleitungen.
Geeignet zur Montage von Wickelfalzrohr nur in
Kombination mit elastischer Manschette Typ EL / EL Ex.
Technische Daten
Material : Stahlblech, verzinkt
Gewicht : 1,4 kg
Gewicht mit Verpackung : 1,41 kg
Geeignet für Manschetten der Nennweite : 500 mm
Breite : 565 mm
Höhe : 565 mm
Tiefe : 50 mm
Breite mit Verpackung : 565 mm
Höhe mit Verpackung : 565 mm
Tiefe mit Verpackung : 50 mm
Verpackungseinheit : 1 Stück
Sortiment : C
GTIN (EAN) : 4012799551744
Hersteller: MAICO
GS 50 Gegenstutzen
Artikelnummer: 0055.0174
Menge: 1,000 Stck

**10.1940 GS 56 Gegenstutzen Gegenstutzen zur Montage von elastischen Manschetten DN 560 an Lüftung**
Gegenstutzen zur Montage von elastischen Manschetten an
Lüftungsleitungen.
Geeignet zur Montage von Wickelfalzrohr nur in
Kombination mit elastischer Manschette Typ EL / EL Ex.
Technische Daten
Material : Stahlblech, verzinkt
Gewicht : 2,2 kg
Gewicht mit Verpackung : 2,21 kg
Geeignet für Manschetten der Nennweite : 560 mm
Breite : 664 mm
Höhe : 664 mm
Tiefe : 50 mm
Breite mit Verpackung : 664 mm
Höhe mit Verpackung : 664 mm
Tiefe mit Verpackung : 50 mm
Verpackungseinheit : 1 Stück
Sortiment : C
GTIN (EAN) : 4012799551768
Hersteller: MAICO
GS 56 Gegenstutzen
Artikelnummer: 0055.0176
Menge: 1,000 Stck

**10.1941 GS 60 Gegenstutzen Gegenstutzen zur Montage von elastischen Manschetten DN 600 an Lüftung**
Gegenstutzen zur Montage von elastischen Manschetten an
Lüftungsleitungen.
Geeignet zur Montage von Wickelfalzrohr nur in
Kombination mit elastischer Manschette Typ EL / EL Ex.
Technische Daten
Material : Stahlblech, verzinkt
Gewicht : 2,16 kg
Gewicht mit Verpackung : 2,2 kg
Geeignet für Manschetten der Nennweite : 600 mm
Breite : 710 mm
Höhe : 710 mm
Tiefe : 50 mm
Breite mit Verpackung : 710 mm
Höhe mit Verpackung : 710 mm
Tiefe mit Verpackung : 50 mm
Verpackungseinheit : 1 Stück
Sortiment : C
GTIN (EAN) : 4012799551751
Hersteller: MAICO
GS 60 Gegenstutzen
Artikelnummer: 0055.0175
Menge: 1,000 Stck

**10.1942 GSI 63 Gegenstutzen Gegenstutzen zur Verbindung zwischen Rohr DN 630 an Ventilator**
Gegenstutzen für die einfache Verbindung zwischen
Ventilator und Rohr.
Technische Daten
Einbauort : Ventilator
Material : Stahlblech, beschichtet
Farbe : grau
Gewicht : 2,9 kg
Gewicht mit Verpackung : 2,9 kg
Nennweite : 630 mm
Geeignet für Nennweite : 630 mm
Breite : 730 mm
Höhe : 730 mm
Tiefe : 80 mm
Breite mit Verpackung : 730 mm
Höhe mit Verpackung : 730 mm
Tiefe mit Verpackung : 80 mm
Verpackungseinheit : 1 Stück
Sortiment : C
GTIN (EAN) : 4012799732662
Hersteller: MAICO
GSI 63 Gegenstutzen
Artikelnummer: 0073.0266
Menge: 1,000 Stck

**10.1943 GSI 71 Gegenstutzen Gegenstutzen zur Verbindung zwischen Rohr DN 710 an Ventilator**
Gegenstutzen für die einfache Verbindung zwischen
Ventilator und Rohr.
Technische Daten
Einbauort : Ventilator
Material : Stahlblech, beschichtet
Farbe : grau
Gewicht : 3,3 kg
Gewicht mit Verpackung : 3,3 kg
Nennweite : 710 mm
Geeignet für Nennweite : 710 mm
Breite : 810 mm
Höhe : 810 mm
Tiefe : 80 mm
Breite mit Verpackung : 810 mm
Höhe mit Verpackung : 810 mm
Tiefe mit Verpackung : 80 mm
Verpackungseinheit : 1 Stück
Sortiment : C
GTIN (EAN) : 4012799732679
Hersteller: MAICO
GSI 71 Gegenstutzen
Artikelnummer: 0073.0267
Menge: 1,000 Stck

**10.1944 GSI 80 Gegenstutzen Gegenstutzen zur Verbindung zwischen Rohr DN 800 an Ventilator**
Gegenstutzen für die einfache Verbindung zwischen
Ventilator und Rohr.
Technische Daten
Einbauort : Ventilator
Material : Stahlblech, beschichtet
Farbe : grau
Gewicht : 3,8 kg
Gewicht mit Verpackung : 3,8 kg
Nennweite : 800 mm
Geeignet für Nennweite : 800 mm
Breite : 910 mm
Höhe : 910 mm
Tiefe : 80 mm
Breite mit Verpackung : 910 mm
Höhe mit Verpackung : 910 mm
Tiefe mit Verpackung : 80 mm
Verpackungseinheit : 1 Stück
Sortiment : C
GTIN (EAN) : 4012799732686
Hersteller: MAICO
GSI 80 Gegenstutzen
Artikelnummer: 0073.0268
Menge: 1,000 Stck

**10.1945 GSI 90 Gegenstutzen Gegenstutzen zur Verbindung zwischen Rohr DN 900 an Ventilator**
Gegenstutzen für die einfache Verbindung zwischen
Ventilator und Rohr.
Technische Daten
Einbauort : Ventilator
Material : Stahlblech, beschichtet
Farbe : grau
Gewicht : 4,2 kg
Gewicht mit Verpackung : 4,2 kg
Nennweite : 900 mm
Geeignet für Nennweite : 900 mm
Breite : 1.030 mm
Höhe : 1.030 mm
Tiefe : 80 mm
Breite mit Verpackung : 1.030 mm
Höhe mit Verpackung : 1.030 mm
Tiefe mit Verpackung : 80 mm
Verpackungseinheit : 1 Stück
Sortiment : C
GTIN (EAN) : 4012799732693
Hersteller: MAICO
GSI 90 Gegenstutzen
Artikelnummer: 0073.0269
Menge: 1,000 Stck

**10.1946 GSI 100 Gegenstutzen Gegenstutzen zur Verbindung zwischen Rohr DN 1000 an Ventilator**
Gegenstutzen für die einfache Verbindung zwischen
Ventilator und Rohr.
Technische Daten
Einbauort : Ventilator
Material : Stahlblech, beschichtet
Farbe : grau
Gewicht : 5 kg
Gewicht mit Verpackung : 5 kg
Nennweite : 1.000 mm
Geeignet für Nennweite : 1.000 mm
Breite : 1.130 mm
Höhe : 1.130 mm
Tiefe : 80 mm
Breite mit Verpackung : 1.130 mm
Höhe mit Verpackung : 1.130 mm
Tiefe mit Verpackung : 80 mm
Verpackungseinheit : 1 Stück
Sortiment : C
GTIN (EAN) : 4012799732709
Hersteller: MAICO
GSI 100 Gegenstutzen
Artikelnummer: 0073.0270
Menge: 1,000 Stck

**10.1947 GSI 112 Gegenstutzen Gegenstutzen zur Verbindung zwischen Rohr DN 1120 an Ventilator**
Gegenstutzen für die einfache Verbindung zwischen
Ventilator und Rohr.
Technische Daten
Einbauort : Ventilator
Material : Stahlblech, beschichtet
Farbe : grau
Gewicht : 5,8 kg
Gewicht mit Verpackung : 5,8 kg
Nennweite : 1.120 mm
Geeignet für Nennweite : 1.120 mm
Breite : 1.250 mm
Höhe : 1.250 mm
Tiefe : 80 mm
Breite mit Verpackung : 1.250 mm
Höhe mit Verpackung : 1.250 mm
Tiefe mit Verpackung : 80 mm
Verpackungseinheit : 1 Stück
Sortiment : C
GTIN (EAN) : 4012799732716
Hersteller: MAICO
GSI 112 Gegenstutzen
Artikelnummer: 0073.0271
Menge: 1,000 Stck

**10.1948 GSI 125 Gegenstutzen Gegenstutzen zur Verbindung zwischen Rohr DN 1250 an Ventilator**
Gegenstutzen für die einfache Verbindung zwischen
Ventilator und Rohr.
Technische Daten
Einbauort : Ventilator
Material : Stahlblech, beschichtet
Farbe : grau
Gewicht : 6,5 kg
Gewicht mit Verpackung : 6,5 kg
Nennweite : 1.250 mm
Geeignet für Nennweite : 1.250 mm
Breite : 1.380 mm
Höhe : 1.380 mm
Tiefe : 80 mm
Breite mit Verpackung : 1.380 mm
Höhe mit Verpackung : 1.380 mm
Tiefe mit Verpackung : 80 mm
Verpackungseinheit : 1 Stück
Sortiment : C
GTIN (EAN) : 4012799732723
Hersteller: MAICO
GSI 125 Gegenstutzen
Artikelnummer: 0073.0272
Menge: 1,000 Stck

**10.1949 SGTS R M Elastischer Verbindungsstutzen Elastischer Verbindungsstutzen (Segeltuchstutzen) rund zur körperschal**
Segeltuchstutzen rund (R) und eckig (E) aus
strapazierfähigem Segeltuch.
Für normale Luft.
Bestehend aus luftdicht beschichtetem Spezialgewebebalg
aus Polyestergewebe: dauerflexibel, schrumpffest,
luftdicht, druckbeständig, reiß- und verrottungsfest.
Rahmen korrosionsgeschützt verzinkt und mit dem Balg
dicht verschweißter Dichtlippe (Se).
Dichtheitsgrad nach EN 13180; höchste Dichtheitsklasse
C nach DIN 24193 R1, entspricht den
Dichtheitsanforderungen nach EN 13779 Anhang A.8 u. VDI
3803.
Lufthygienisch einwandfrei.
Technische Daten
Ausführung : rund
Einbauort : innen / außen
Material : Polyestergewebe, verzinktes Stahlblech
Farbe : unlackiert
Gewicht : 0,18 kg
Gewicht mit Verpackung : 0,17 kg
Anschlussdurchmesser : 200 mm
Breite : 360 mm
Höhe : 250 mm
Tiefe : 150 mm
Breite mit Verpackung : 370 mm
Höhe mit Verpackung : 260 mm
Tiefe mit Verpackung : 160 mm
Verpackungseinheit : 1 Stück
Sortiment : X
GTIN (EAN) : 4012799321804
Hersteller: MAICO
SGTS R M4004 FC Elastischer Verbindungsstutzen
Artikelnummer: 0043.2881
Menge: 1,000 Stck

**10.1950 SGTS R M Elastischer Verbindungsstutzen Elastischer Verbindungsstutzen (Segeltuchstutzen) rund zur körperschal**
Segeltuchstutzen rund (R) und eckig (E) aus
strapazierfähigem Segeltuch.
Für normale Luft.
Bestehend aus luftdicht beschichtetem Spezialgewebebalg
aus Polyestergewebe: dauerflexibel, schrumpffest,
luftdicht, druckbeständig, reiß- und verrottungsfest.
Rahmen korrosionsgeschützt verzinkt und mit dem Balg
dicht verschweißter Dichtlippe (Se).
Dichtheitsgrad nach EN 13180; höchste Dichtheitsklasse
C nach DIN 24193 R1, entspricht den
Dichtheitsanforderungen nach EN 13779 Anhang A.8 u. VDI
3803.
Lufthygienisch einwandfrei.
Technische Daten
Ausführung : rund
Einbauort : innen / außen
Material : Polyestergewebe, verzinktes Stahlblech
Farbe : unlackiert
Gewicht : 0,26 kg
Gewicht mit Verpackung : 0,24 kg
Anschlussdurchmesser : 250 mm
Breite : 430 mm
Höhe : 250 mm
Tiefe : 150 mm
Breite mit Verpackung : 440 mm
Höhe mit Verpackung : 260 mm
Tiefe mit Verpackung : 160 mm
Verpackungseinheit : 1 Stück
Sortiment : X
GTIN (EAN) : 4012799321811
Hersteller: MAICO
SGTS R M4007 FC Elastischer Verbindungsstutzen
Artikelnummer: 0043.2882
Menge: 1,000 Stck

**10.1951 SGTS R M Elastischer Verbindungsstutzen Elastischer Verbindungsstutzen (Segeltuchstutzen) rund zur körperschal**
Segeltuchstutzen rund (R) und eckig (E) aus
strapazierfähigem Segeltuch.
Für normale Luft.
Bestehend aus luftdicht beschichtetem Spezialgewebebalg
aus Polyestergewebe: dauerflexibel, schrumpffest,
luftdicht, druckbeständig, reiß- und verrottungsfest.
Rahmen korrosionsgeschützt verzinkt und mit dem Balg
dicht verschweißter Dichtlippe (Se).
Dichtheitsgrad nach EN 13180; höchste Dichtheitsklasse
C nach DIN 24193 R1, entspricht den
Dichtheitsanforderungen nach EN 13779 Anhang A.8 u. VDI
3803.
Lufthygienisch einwandfrei.
Technische Daten
Ausführung : rund
Einbauort : innen / außen
Material : Polyestergewebe, verzinktes Stahlblech
Farbe : unlackiert
Gewicht : 0,43 kg
Gewicht mit Verpackung : 0,39 kg
Anschlussdurchmesser : 315 mm
Breite : 560 mm
Höhe : 250 mm
Tiefe : 150 mm
Breite mit Verpackung : 570 mm
Höhe mit Verpackung : 260 mm
Tiefe mit Verpackung : 160 mm
Verpackungseinheit : 1 Stück
Sortiment : X
GTIN (EAN) : 4012799321828
Hersteller: MAICO
SGTS R M4012 FC Elastischer Verbindungsstutzen
Artikelnummer: 0043.2883
Menge: 1,000 Stck

**10.1952 SGTS R M Elastischer Verbindungsstutzen Elastischer Verbindungsstutzen (Segeltuchstutzen) rund zur körperschal**
Segeltuchstutzen rund (R) und eckig (E) aus
strapazierfähigem Segeltuch.
Für normale Luft.
Bestehend aus luftdicht beschichtetem Spezialgewebebalg
aus Polyestergewebe: dauerflexibel, schrumpffest,
luftdicht, druckbeständig, reiß- und verrottungsfest.
Rahmen korrosionsgeschützt verzinkt und mit dem Balg
dicht verschweißter Dichtlippe (Se).
Dichtheitsgrad nach EN 13180; höchste Dichtheitsklasse
C nach DIN 24193 R1, entspricht den
Dichtheitsanforderungen nach EN 13779 Anhang A.8 u. VDI
3803.
Lufthygienisch einwandfrei.
Technische Daten
Ausführung : rund
Einbauort : innen / außen
Material : Polyestergewebe, verzinktes Stahlblech
Farbe : unlackiert
Gewicht : 0,6 kg
Gewicht mit Verpackung : 0,55 kg
Anschlussdurchmesser : 400 mm
Breite : 710 mm
Höhe : 250 mm
Tiefe : 150 mm
Breite mit Verpackung : 720 mm
Höhe mit Verpackung : 260 mm
Tiefe mit Verpackung : 160 mm
Verpackungseinheit : 1 Stück
Sortiment : X
GTIN (EAN) : 4012799321835
Hersteller: MAICO
SGTS R M4020 FC Elastischer Verbindungsstutzen
Artikelnummer: 0043.2884
Menge: 1,000 Stck

**10.1953 SGTS R M Elastischer Verbindungsstutzen Elastischer Verbindungsstutzen (Segeltuchstutzen) rund zur körperschal**
Segeltuchstutzen rund (R) und eckig (E) aus
strapazierfähigem Segeltuch.
Für normale Luft.
Bestehend aus luftdicht beschichtetem Spezialgewebebalg
aus Polyestergewebe: dauerflexibel, schrumpffest,
luftdicht, druckbeständig, reiß- und verrottungsfest.
Rahmen korrosionsgeschützt verzinkt und mit dem Balg
dicht verschweißter Dichtlippe (Se).
Dichtheitsgrad nach EN 13180; höchste Dichtheitsklasse
C nach DIN 24193 R1, entspricht den
Dichtheitsanforderungen nach EN 13779 Anhang A.8 u. VDI
3803.
Lufthygienisch einwandfrei.
Technische Daten
Ausführung : rund
Einbauort : innen / außen
Material : Polyestergewebe, verzinktes Stahlblech
Farbe : unlackiert
Gewicht : 0,82 kg
Gewicht mit Verpackung : 0,75 kg
Anschlussdurchmesser : 450 mm
Breite : 760 mm
Höhe : 350 mm
Tiefe : 150 mm
Breite mit Verpackung : 770 mm
Höhe mit Verpackung : 360 mm
Tiefe mit Verpackung : 160 mm
Verpackungseinheit : 1 Stück
Sortiment : X
GTIN (EAN) : 4012799321842
Hersteller: MAICO
SGTS R M4027 FC Elastischer Verbindungsstutzen
Artikelnummer: 0043.2885
Menge: 1,000 Stck

**10.1954 SGTS E M Elastischer Verbindungsstutzen Elastischer Verbindungsstutzen (Segeltuchstutzen) eckig zur körperscha**
Segeltuchstutzen rund (R) und eckig (E) aus
strapazierfähigem Segeltuch.
Für normale Luft.
Bestehend aus luftdicht beschichtetem Spezialgewebebalg
aus Polyestergewebe: dauerflexibel, schrumpffest,
luftdicht, druckbeständig, reiß- und verrottungsfest.
Rahmen korrosionsgeschützt verzinkt und mit dem Balg
dicht verschweißter Dichtlippe (Se).
Dichtheitsgrad nach EN 13180; höchste Dichtheitsklasse
C nach DIN 24193 R1, entspricht den
Dichtheitsanforderungen nach EN 13779 Anhang A.8 u. VDI
3803.
Lufthygienisch einwandfrei.
Technische Daten
Ausführung : eckig
Einbauort : innen / außen
Material : Polyestergewebe, verzinktes Stahlblech
Farbe : unlackiert
Gewicht : 0,15 kg
Gewicht mit Verpackung : 0,17 kg
Breite : 360 mm
Höhe : 250 mm
Tiefe : 150 mm
Breite mit Verpackung : 370 mm
Höhe mit Verpackung : 260 mm
Tiefe mit Verpackung : 160 mm
Verpackungseinheit : 1 Stück
Sortiment : X
GTIN (EAN) : 4012799321859
Hersteller: MAICO
SGTS E M4004 FC Elastischer Verbindungsstutzen
Artikelnummer: 0043.2886
Menge: 1,000 Stck

**10.1955 SGTS E M Elastischer Verbindungsstutzen Elastischer Verbindungsstutzen (Segeltuchstutzen) eckig zur körperscha**
Segeltuchstutzen rund (R) und eckig (E) aus
strapazierfähigem Segeltuch.
Für normale Luft.
Bestehend aus luftdicht beschichtetem Spezialgewebebalg
aus Polyestergewebe: dauerflexibel, schrumpffest,
luftdicht, druckbeständig, reiß- und verrottungsfest.
Rahmen korrosionsgeschützt verzinkt und mit dem Balg
dicht verschweißter Dichtlippe (Se).
Dichtheitsgrad nach EN 13180; höchste Dichtheitsklasse
C nach DIN 24193 R1, entspricht den
Dichtheitsanforderungen nach EN 13779 Anhang A.8 u. VDI
3803.
Lufthygienisch einwandfrei.
Technische Daten
Ausführung : eckig
Einbauort : innen / außen
Material : Polyestergewebe, verzinktes Stahlblech
Farbe : unlackiert
Gewicht : 0,22 kg
Gewicht mit Verpackung : 0,24 kg
Breite : 430 mm
Höhe : 250 mm
Tiefe : 150 mm
Breite mit Verpackung : 440 mm
Höhe mit Verpackung : 260 mm
Tiefe mit Verpackung : 160 mm
Verpackungseinheit : 1 Stück
Sortiment : X
GTIN (EAN) : 4012799321866
Hersteller: MAICO
SGTS E M4007 FC Elastischer Verbindungsstutzen
Artikelnummer: 0043.2887
Menge: 1,000 Stck

**10.1956 SGTS E M Elastischer Verbindungsstutzen Elastischer Verbindungsstutzen (Segeltuchstutzen) eckig zur körperscha**
Segeltuchstutzen rund (R) und eckig (E) aus
strapazierfähigem Segeltuch.
Für normale Luft.
Bestehend aus luftdicht beschichtetem Spezialgewebebalg
aus Polyestergewebe: dauerflexibel, schrumpffest,
luftdicht, druckbeständig, reiß- und verrottungsfest.
Rahmen korrosionsgeschützt verzinkt und mit dem Balg
dicht verschweißter Dichtlippe (Se).
Dichtheitsgrad nach EN 13180; höchste Dichtheitsklasse
C nach DIN 24193 R1, entspricht den
Dichtheitsanforderungen nach EN 13779 Anhang A.8 u. VDI
3803.
Lufthygienisch einwandfrei.
Technische Daten
Ausführung : eckig
Einbauort : innen / außen
Material : Polyestergewebe, verzinktes Stahlblech
Farbe : unlackiert
Gewicht : 0,36 kg
Gewicht mit Verpackung : 0,4 kg
Breite : 560 mm
Höhe : 250 mm
Tiefe : 150 mm
Breite mit Verpackung : 570 mm
Höhe mit Verpackung : 260 mm
Tiefe mit Verpackung : 160 mm
Verpackungseinheit : 1 Stück
Sortiment : X
GTIN (EAN) : 4012799321873
Hersteller: MAICO
SGTS E M4012 FC Elastischer Verbindungsstutzen
Artikelnummer: 0043.2888
Menge: 1,000 Stck

**10.1957 SGTS E M Elastischer Verbindungsstutzen Elastischer Verbindungsstutzen (Segeltuchstutzen) eckig zur körperscha**
Segeltuchstutzen rund (R) und eckig (E) aus
strapazierfähigem Segeltuch.
Für normale Luft.
Bestehend aus luftdicht beschichtetem Spezialgewebebalg
aus Polyestergewebe: dauerflexibel, schrumpffest,
luftdicht, druckbeständig, reiß- und verrottungsfest.
Rahmen korrosionsgeschützt verzinkt und mit dem Balg
dicht verschweißter Dichtlippe (Se).
Dichtheitsgrad nach EN 13180; höchste Dichtheitsklasse
C nach DIN 24193 R1, entspricht den
Dichtheitsanforderungen nach EN 13779 Anhang A.8 u. VDI
3803.
Lufthygienisch einwandfrei.
Technische Daten
Ausführung : eckig
Einbauort : innen / außen
Material : Polyestergewebe, verzinktes Stahlblech
Farbe : unlackiert
Gewicht : 0,5 kg
Gewicht mit Verpackung : 0,55 kg
Breite : 710 mm
Höhe : 250 mm
Tiefe : 150 mm
Breite mit Verpackung : 720 mm
Höhe mit Verpackung : 260 mm
Tiefe mit Verpackung : 160 mm
Verpackungseinheit : 1 Stück
Sortiment : X
GTIN (EAN) : 4012799321880
Hersteller: MAICO
SGTS E M4020 FC Elastischer Verbindungsstutzen
Artikelnummer: 0043.2889
Menge: 1,000 Stck

**10.1958 SGTS E M Elastischer Verbindungsstutzen Elastischer Verbindungsstutzen (Segeltuchstutzen) eckig zur körperscha**
Segeltuchstutzen rund (R) und eckig (E) aus
strapazierfähigem Segeltuch.
Für normale Luft.
Bestehend aus luftdicht beschichtetem Spezialgewebebalg
aus Polyestergewebe: dauerflexibel, schrumpffest,
luftdicht, druckbeständig, reiß- und verrottungsfest.
Rahmen korrosionsgeschützt verzinkt und mit dem Balg
dicht verschweißter Dichtlippe (Se).
Dichtheitsgrad nach EN 13180; höchste Dichtheitsklasse
C nach DIN 24193 R1, entspricht den
Dichtheitsanforderungen nach EN 13779 Anhang A.8 u. VDI
3803.
Lufthygienisch einwandfrei.
Technische Daten
Ausführung : eckig
Einbauort : innen / außen
Material : Polyestergewebe, verzinktes Stahlblech
Farbe : unlackiert
Gewicht : 0,68 kg
Gewicht mit Verpackung : 0,75 kg
Breite : 760 mm
Höhe : 350 mm
Tiefe : 150 mm
Breite mit Verpackung : 770 mm
Höhe mit Verpackung : 360 mm
Tiefe mit Verpackung : 160 mm
Verpackungseinheit : 1 Stück
Sortiment : X
GTIN (EAN) : 4012799321897
Hersteller: MAICO
SGTS E M4027 FC Elastischer Verbindungsstutzen
Artikelnummer: 0043.2890
Menge: 1,000 Stck

**10.1959 SGTS-R-M Elastischer Verbindungsstutzen Elastischer Verbindungsstutzen (Segeltuchstutzen) rund zur körperschal**
Segeltuchstutzen rund aus strapazierfähigem Segeltuch.
Für normale Luft. Bestehend aus luftdicht beschichtetem
Spezialgewebebalg aus Polyestergewebe: dauerflexibel,
schrumpffest, luftdicht, druckbeständig, reiß- und
verrottungsfest.
Rahmen korrosionsgeschützt verzinkt und mit dem Balg
dicht verschweißter Dichtlippe (Se).
Dichtheitsgrad nach EN 13180; höchste Dichtheitsklasse
C nach DIN 24193 R1, entspricht den
Dichtheitsanforderungen nach EN 13779 Anhang A.8 u. VDI
3803.
Lufthygienisch einwandfrei.
2 Spannringe zur dichten Befestigung an runden Stutzen
liegen bei.
Technische Daten
Ausführung : rund
Einbauort : innen / außen
Material : Polyestergewebe, verzinktes Stahlblech
Farbe : unlackiert
Gewicht : 0,2 kg
Gewicht mit Verpackung : 0,24 kg
Anschlussdurchmesser : 315 mm
Länge : 150 mm
Breite : 519 mm
Höhe : 549 mm
Tiefe : 150 mm
Breite mit Verpackung : 529 mm
Höhe mit Verpackung : 559 mm
Tiefe mit Verpackung : 160 mm
Verpackungseinheit : 1 Stück
Sortiment : X
GTIN (EAN) : 4012799986607
Hersteller: MAICO
SGTS-R-MV4512-FC Elastischer Verbindungsstutzen
Artikelnummer: 0043.2782
Menge: 1,000 Stck

**10.1960 SGTS-R-M Elastischer Verbindungsstutzen Elastischer Verbindungsstutzen (Segeltuchstutzen) rund zur körperschal**
Segeltuchstutzen rund aus strapazierfähigem Segeltuch.
Für normale Luft. Bestehend aus luftdicht beschichtetem
Spezialgewebebalg aus Polyestergewebe: dauerflexibel,
schrumpffest, luftdicht, druckbeständig, reiß- und
verrottungsfest.
Rahmen korrosionsgeschützt verzinkt und mit dem Balg
dicht verschweißter Dichtlippe (Se).
Dichtheitsgrad nach EN 13180; höchste Dichtheitsklasse
C nach DIN 24193 R1, entspricht den
Dichtheitsanforderungen nach EN 13779 Anhang A.8 u. VDI
3803.
Lufthygienisch einwandfrei.
2 Spannringe zur dichten Befestigung an runden Stutzen
liegen bei.
Technische Daten
Ausführung : rund
Einbauort : innen / außen
Material : Polyestergewebe, verzinktes Stahlblech
Farbe : unlackiert
Gewicht : 0,3 kg
Gewicht mit Verpackung : 0,36 kg
Anschlussdurchmesser : 400 mm
Länge : 150 mm
Breite : 519 mm
Höhe : 549 mm
Tiefe : 150 mm
Breite mit Verpackung : 529 mm
Höhe mit Verpackung : 559 mm
Tiefe mit Verpackung : 160 mm
Verpackungseinheit : 1 Stück
Sortiment : X
GTIN (EAN) : 4012799986614
Hersteller: MAICO
SGTS-R-MV4516-FC Elastischer Verbindungsstutzen
Artikelnummer: 0043.2783
Menge: 1,000 Stck

**10.1961 SGTS-R-M Elastischer Verbindungsstutzen Elastischer Verbindungsstutzen (Segeltuchstutzen) rund zur körperschal**
Segeltuchstutzen rund aus strapazierfähigem Segeltuch.
Für normale Luft. Bestehend aus luftdicht beschichtetem
Spezialgewebebalg aus Polyestergewebe: dauerflexibel,
schrumpffest, luftdicht, druckbeständig, reiß- und
verrottungsfest.
Rahmen korrosionsgeschützt verzinkt und mit dem Balg
dicht verschweißter Dichtlippe (Se).
Dichtheitsgrad nach EN 13180; höchste Dichtheitsklasse
C nach DIN 24193 R1, entspricht den
Dichtheitsanforderungen nach EN 13779 Anhang A.8 u. VDI
3803.
Lufthygienisch einwandfrei.
2 Spannringe zur dichten Befestigung an runden Stutzen
liegen bei.
Technische Daten
Ausführung : rund
Einbauort : innen / außen
Material : Polyestergewebe, verzinktes Stahlblech
Farbe : unlackiert
Gewicht : 0,4 kg
Gewicht mit Verpackung : 0,48 kg
Anschlussdurchmesser : 450 mm
Länge : 150 mm
Breite : 599 mm
Höhe : 659 mm
Tiefe : 150 mm
Breite mit Verpackung : 609 mm
Höhe mit Verpackung : 669 mm
Tiefe mit Verpackung : 160 mm
Verpackungseinheit : 1 Stück
Sortiment : X
GTIN (EAN) : 4012799986621
Hersteller: MAICO
SGTS-R-MV4523-FC Elastischer Verbindungsstutzen
Artikelnummer: 0043.2784
Menge: 1,000 Stck

**10.1962 SGTS-R-M Elastischer Verbindungsstutzen Elastischer Verbindungsstutzen (Segeltuchstutzen) rund zur körperschal**
Segeltuchstutzen rund aus strapazierfähigem Segeltuch.
Für normale Luft. Bestehend aus luftdicht beschichtetem
Spezialgewebebalg aus Polyestergewebe: dauerflexibel,
schrumpffest, luftdicht, druckbeständig, reiß- und
verrottungsfest.
Rahmen korrosionsgeschützt verzinkt und mit dem Balg
dicht verschweißter Dichtlippe (Se).
Dichtheitsgrad nach EN 13180; höchste Dichtheitsklasse
C nach DIN 24193 R1, entspricht den
Dichtheitsanforderungen nach EN 13779 Anhang A.8 u. VDI
3803.
Lufthygienisch einwandfrei.
2 Spannringe zur dichten Befestigung an runden Stutzen
liegen bei.
Technische Daten
Ausführung : rund
Einbauort : innen / außen
Material : Polyestergewebe, verzinktes Stahlblech
Farbe : unlackiert
Gewicht : 0,5 kg
Gewicht mit Verpackung : 0,6 kg
Anschlussdurchmesser : 630 mm
Länge : 150 mm
Breite : 730 mm
Höhe : 950 mm
Tiefe : 150 mm
Breite mit Verpackung : 740 mm
Höhe mit Verpackung : 962 mm
Tiefe mit Verpackung : 160 mm
Verpackungseinheit : 1 Stück
Sortiment : X
GTIN (EAN) : 4012799986638
Hersteller: MAICO
SGTS-R-MV4540-FC Elastischer Verbindungsstutzen
Artikelnummer: 0043.2785
Menge: 1,000 Stck

**10.1963 SGTS-R-M Elastischer Verbindungsstutzen Elastischer Verbindungsstutzen (Segeltuchstutzen) rund zur körperschal**
Segeltuchstutzen rund aus strapazierfähigem Segeltuch.
Für normale Luft. Bestehend aus luftdicht beschichtetem
Spezialgewebebalg aus Polyestergewebe: dauerflexibel,
schrumpffest, luftdicht, druckbeständig, reiß- und
verrottungsfest.
Rahmen korrosionsgeschützt verzinkt und mit dem Balg
dicht verschweißter Dichtlippe (Se).
Dichtheitsgrad nach EN 13180; höchste Dichtheitsklasse
C nach DIN 24193 R1, entspricht den
Dichtheitsanforderungen nach EN 13779 Anhang A.8 u. VDI
3803.
Lufthygienisch einwandfrei.
2 Spannringe zur dichten Befestigung an runden Stutzen
liegen bei.
Technische Daten
Ausführung : rund
Einbauort : innen / außen
Material : Polyestergewebe, verzinktes Stahlblech
Farbe : unlackiert
Gewicht : 0,7 kg
Gewicht mit Verpackung : 0,8 kg
Anschlussdurchmesser : 630 mm
Länge : 150 mm
Breite : 790 mm
Höhe : 1.250 mm
Tiefe : 150 mm
Breite mit Verpackung : 800 mm
Höhe mit Verpackung : 1.262 mm
Tiefe mit Verpackung : 160 mm
Verpackungseinheit : 1 Stück
Sortiment : X
GTIN (EAN) : 4012799986645
Hersteller: MAICO
SGTS-R-MV4555-FC Elastischer Verbindungsstutzen
Artikelnummer: 0043.2786
Menge: 1,000 Stck

**10.1964 SGTS-E-M Elastischer Verbindungsstutzen Elastischer Verbindungsstutzen (Segeltuchstutzen) eckig zur körperscha**
Segeltuchstutzen eckig aus strapazierfähigem Segeltuch.
Für normale Luft. Bestehend aus luftdicht beschichtetem
Spezialgewebebalg aus Polyestergewebe: dauerflexibel,
schrumpffest, luftdicht, druckbeständig, reiß- und
verrottungsfest.
Rahmen korrosionsgeschützt verzinkt und mit dem Balg
dicht verschweißter Dichtlippe (Se).
Dichtheitsgrad nach EN 13180; höchste Dichtheitsklasse
C nach DIN 24193 R1, entspricht den
Dichtheitsanforderungen nach EN 13779 Anhang A.8 u. VDI
3803.
Lufthygienisch einwandfrei.
Technische Daten
Ausführung : eckig
Einbauort : innen / außen
Material : Polyestergewebe, verzinktes Stahlblech
Farbe : unlackiert
Gewicht : 0,9 kg
Gewicht mit Verpackung : 1 kg
Flanschbreite : 20 mm
Breite : 499 mm
Höhe : 529 mm
Tiefe : 150 mm
Breite mit Verpackung : 509 mm
Höhe mit Verpackung : 539 mm
Tiefe mit Verpackung : 160 mm
Verpackungseinheit : 1 Stück
Sortiment : X
GTIN (EAN) : 4012799986652
Hersteller: MAICO
SGTS-E-MV4512-FC Elastischer Verbindungsstutzen
Artikelnummer: 0043.2787
Menge: 1,000 Stck

**10.1965 SGTS-E-M Elastischer Verbindungsstutzen Elastischer Verbindungsstutzen (Segeltuchstutzen) eckig zur körperscha**
Segeltuchstutzen eckig aus strapazierfähigem Segeltuch.
Für normale Luft. Bestehend aus luftdicht beschichtetem
Spezialgewebebalg aus Polyestergewebe: dauerflexibel,
schrumpffest, luftdicht, druckbeständig, reiß- und
verrottungsfest.
Rahmen korrosionsgeschützt verzinkt und mit dem Balg
dicht verschweißter Dichtlippe (Se).
Dichtheitsgrad nach EN 13180; höchste Dichtheitsklasse
C nach DIN 24193 R1, entspricht den
Dichtheitsanforderungen nach EN 13779 Anhang A.8 u. VDI
3803.
Lufthygienisch einwandfrei.
Technische Daten
Ausführung : eckig
Einbauort : innen / außen
Material : Polyestergewebe, verzinktes Stahlblech
Farbe : unlackiert
Gewicht : 1 kg
Gewicht mit Verpackung : 1,2 kg
Flanschbreite : 20 mm
Breite : 499 mm
Höhe : 529 mm
Tiefe : 150 mm
Breite mit Verpackung : 509 mm
Höhe mit Verpackung : 539 mm
Tiefe mit Verpackung : 160 mm
Verpackungseinheit : 1 Stück
Sortiment : X
GTIN (EAN) : 4012799986669
Hersteller: MAICO
SGTS-E-MV4516-FC Elastischer Verbindungsstutzen
Artikelnummer: 0043.2788
Menge: 1,000 Stck

**10.1966 SGTS-E-M Elastischer Verbindungsstutzen Elastischer Verbindungsstutzen (Segeltuchstutzen) eckig zur körperscha**
Segeltuchstutzen eckig aus strapazierfähigem Segeltuch.
Für normale Luft. Bestehend aus luftdicht beschichtetem
Spezialgewebebalg aus Polyestergewebe: dauerflexibel,
schrumpffest, luftdicht, druckbeständig, reiß- und
verrottungsfest.
Rahmen korrosionsgeschützt verzinkt und mit dem Balg
dicht verschweißter Dichtlippe (Se).
Dichtheitsgrad nach EN 13180; höchste Dichtheitsklasse
C nach DIN 24193 R1, entspricht den
Dichtheitsanforderungen nach EN 13779 Anhang A.8 u. VDI
3803.
Lufthygienisch einwandfrei.
Technische Daten
Ausführung : eckig
Einbauort : innen / außen
Material : Polyestergewebe, verzinktes Stahlblech
Farbe : unlackiert
Gewicht : 1,2 kg
Gewicht mit Verpackung : 1,4 kg
Flanschbreite : 20 mm
Breite : 599 mm
Höhe : 659 mm
Tiefe : 150 mm
Breite mit Verpackung : 609 mm
Höhe mit Verpackung : 669 mm
Tiefe mit Verpackung : 160 mm
Verpackungseinheit : 1 Stück
Sortiment : X
GTIN (EAN) : 4012799986676
Hersteller: MAICO
SGTS-E-MV4523-FC Elastischer Verbindungsstutzen
Artikelnummer: 0043.2789
Menge: 1,000 Stck

**10.1967 SGTS-E-M Elastischer Verbindungsstutzen Elastischer Verbindungsstutzen (Segeltuchstutzen) eckig zur körperscha**
Segeltuchstutzen eckig aus strapazierfähigem Segeltuch.
Für normale Luft. Bestehend aus luftdicht beschichtetem
Spezialgewebebalg aus Polyestergewebe: dauerflexibel,
schrumpffest, luftdicht, druckbeständig, reiß- und
verrottungsfest.
Rahmen korrosionsgeschützt verzinkt und mit dem Balg
dicht verschweißter Dichtlippe (Se).
Dichtheitsgrad nach EN 13180; höchste Dichtheitsklasse
C nach DIN 24193 R1, entspricht den
Dichtheitsanforderungen nach EN 13779 Anhang A.8 u. VDI
3803.
Lufthygienisch einwandfrei.
Technische Daten
Ausführung : eckig
Einbauort : innen / außen
Material : Polyestergewebe, verzinktes Stahlblech
Farbe : unlackiert
Gewicht : 1,2 kg
Gewicht mit Verpackung : 1,44 kg
Flanschbreite : 20 mm
Breite : 730 mm
Höhe : 952 mm
Tiefe : 150 mm
Breite mit Verpackung : 740 mm
Höhe mit Verpackung : 962 mm
Tiefe mit Verpackung : 160 mm
Verpackungseinheit : 1 Stück
Sortiment : X
GTIN (EAN) : 4012799986683
Hersteller: MAICO
SGTS-E-MV4540-FC Elastischer Verbindungsstutzen
Artikelnummer: 0043.2790
Menge: 1,000 Stck

**10.1968 SGTS-E-M Elastischer Verbindungsstutzen Elastischer Verbindungsstutzen (Segeltuchstutzen) eckig zur körperscha**
Segeltuchstutzen eckig aus strapazierfähigem Segeltuch.
Für normale Luft. Bestehend aus luftdicht beschichtetem
Spezialgewebebalg aus Polyestergewebe: dauerflexibel,
schrumpffest, luftdicht, druckbeständig, reiß- und
verrottungsfest.
Rahmen korrosionsgeschützt verzinkt und mit dem Balg
dicht verschweißter Dichtlippe (Se).
Dichtheitsgrad nach EN 13180; höchste Dichtheitsklasse
C nach DIN 24193 R1, entspricht den
Dichtheitsanforderungen nach EN 13779 Anhang A.8 u. VDI
3803.
Lufthygienisch einwandfrei.
Technische Daten
Ausführung : eckig
Einbauort : innen / außen
Material : Polyestergewebe, verzinktes Stahlblech
Farbe : unlackiert
Gewicht : 1,4 kg
Gewicht mit Verpackung : 1,68 kg
Flanschbreite : 100 mm
Breite : 790 mm
Höhe : 1.252 mm
Tiefe : 150 mm
Breite mit Verpackung : 800 mm
Höhe mit Verpackung : 1.262 mm
Tiefe mit Verpackung : 160 mm
Verpackungseinheit : 1 Stück
Sortiment : X
GTIN (EAN) : 4012799986690
Hersteller: MAICO
SGTS-E-MV4555-FC Elastischer Verbindungsstutzen
Artikelnummer: 0043.2791
Menge: 1,000 Stck

**10.1969 REM 15/1 Reduzierstück Reduzierstück von DN 150 auf DN 100, zur Montage von Rohrventilatoren**
Reduzierstücke zur Montage von Rohrventilatoren in
Rohrsysteme.
REM ...: Aus schlagfestem Kunststoff.
REM ... Ex: Aus antistatischem Material (Metall) zum
Einsatz in explosionsgefährdeten Bereichen.
Technische Daten
Einbauort : Rohr
Material : Kunststoff, schlagfest
Gewicht : 0,1 kg
Gewicht mit Verpackung : 0,14 kg
Reduzierung auf Nennweite : 150 mm / 100 mm
Breite : 148 mm
Höhe : 148 mm
Tiefe : 150 mm
Breite mit Verpackung : 148 mm
Höhe mit Verpackung : 148 mm
Tiefe mit Verpackung : 150 mm
Verpackungseinheit : 1 Stück
Sortiment : C
GTIN (EAN) : 4012799596332
Hersteller: MAICO
REM 15/10 Reduzierstück
Artikelnummer: 0059.0633
Menge: 1,000 Stck

**10.1970 REM 18/1 Reduzierstück Reduzierstück von DN 180 auf DN 125, zur Montage von Rohrventilatoren**
Reduzierstücke zur Montage von Rohrventilatoren in
Rohrsysteme.
REM ...: Aus schlagfestem Kunststoff.
REM ... Ex: Aus antistatischem Material (Metall) zum
Einsatz in explosionsgefährdeten Bereichen.
Technische Daten
Einbauort : Rohr
Material : Kunststoff, schlagfest
Gewicht : 0,16 kg
Gewicht mit Verpackung : 0,2 kg
Reduzierung auf Nennweite : 180 mm / 125 mm
Breite : 177 mm
Höhe : 177 mm
Tiefe : 155,5 mm
Breite mit Verpackung : 177 mm
Höhe mit Verpackung : 177 mm
Tiefe mit Verpackung : 155,5 mm
Verpackungseinheit : 1 Stück
Sortiment : C
GTIN (EAN) : 4012799596288
Hersteller: MAICO
REM 18/12 Reduzierstück
Artikelnummer: 0059.0628
Menge: 1,000 Stck

**10.1971 REM 18/1 Reduzierstück Reduzierstück von DN 180 auf DN 140, für den Einsatz in explosionsgefä**
Reduzierstücke zur Montage von Rohrventilatoren in
Rohrsysteme.
REM ...: Aus schlagfestem Kunststoff.
REM ... Ex: Aus antistatischem Material (Metall) zum
Einsatz in explosionsgefährdeten Bereichen.
Technische Daten
Einbauort : Rohr
Material : Metall
Gewicht : 0,6 kg
Gewicht mit Verpackung : 0,63 kg
Reduzierung auf Nennweite : 180 mm / 140 mm
Breite : 179 mm
Höhe : 179 mm
Tiefe : 165 mm
Breite mit Verpackung : 179 mm
Höhe mit Verpackung : 179 mm
Tiefe mit Verpackung : 165 mm
Ex-Ausführung : antistatisch
Verpackungseinheit : 1 Stück
Sortiment : G
GTIN (EAN) : 4012799553045
Hersteller: MAICO
REM 18/14 Ex Reduzierstück
Artikelnummer: 0055.0304
Menge: 1,000 Stck

**10.1972 REM 18/1 Reduzierstück Reduzierstück von DN 180 auf DN 125, für den Einsatz in explosionsgefä**
Reduzierstücke zur Montage von Rohrventilatoren in
Rohrsysteme.
REM ...: Aus schlagfestem Kunststoff.
REM ... Ex: Aus antistatischem Material (Metall) zum
Einsatz in explosionsgefährdeten Bereichen.
Technische Daten
Einbauort : Rohr
Material : Metall
Gewicht : 0,6 kg
Gewicht mit Verpackung : 0,9 kg
Reduzierung auf Nennweite : 180 mm / 125 mm
Breite : 179 mm
Höhe : 179 mm
Tiefe : 186 mm
Breite mit Verpackung : 183 mm
Höhe mit Verpackung : 183 mm
Tiefe mit Verpackung : 195 mm
Ex-Ausführung : antistatisch
Verpackungseinheit : 1 Stück
Sortiment : G
GTIN (EAN) : 4012799553038
Hersteller: MAICO
REM 18/12 Ex Reduzierstück
Artikelnummer: 0055.0303
Menge: 1,000 Stck

**10.1973 REM 18/1 Reduzierstück Reduzierstück von DN 180 auf DN 100, für den Einsatz in explosionsgefä**
Reduzierstücke zur Montage von Rohrventilatoren in
Rohrsysteme.
REM ...: Aus schlagfestem Kunststoff.
REM ... Ex: Aus antistatischem Material (Metall) zum
Einsatz in explosionsgefährdeten Bereichen.
Technische Daten
Einbauort : Rohr
Material : Metall
Gewicht : 0,67 kg
Gewicht mit Verpackung : 0,7 kg
Reduzierung auf Nennweite : 180 mm / 100 mm
Breite : 179 mm
Höhe : 179 mm
Tiefe : 220 mm
Breite mit Verpackung : 179 mm
Höhe mit Verpackung : 179 mm
Tiefe mit Verpackung : 220 mm
Ex-Ausführung : antistatisch
Verpackungseinheit : 1 Stück
Sortiment : G
GTIN (EAN) : 4012799553021
Hersteller: MAICO
REM 18/10 Ex Reduzierstück
Artikelnummer: 0055.0302
Menge: 1,000 Stck

**10.1974 REM 22/1 Reduzierstück Reduzierstück von DN 224 auf DN 180, für den Einsatz in explosionsgefä**
Reduzierstücke zur Montage von Rohrventilatoren in
Rohrsysteme.
REM ...: Aus schlagfestem Kunststoff.
REM ... Ex: Aus antistatischem Material (Metall) zum
Einsatz in explosionsgefährdeten Bereichen.
Technische Daten
Einbauort : Rohr
Material : Metall
Gewicht : 0,7 kg
Gewicht mit Verpackung : 0,71 kg
Reduzierung auf Nennweite : 225 mm / 180 mm
Breite : 225 mm
Höhe : 225 mm
Tiefe : 170 mm
Breite mit Verpackung : 225 mm
Höhe mit Verpackung : 225 mm
Tiefe mit Verpackung : 170 mm
Ex-Ausführung : antistatisch
Verpackungseinheit : 1 Stück
Sortiment : G
GTIN (EAN) : 4012799553076
Hersteller: MAICO
REM 22/18 Ex Reduzierstück
Artikelnummer: 0055.0307
Menge: 1,000 Stck

**10.1975 REM 22/1 Reduzierstück Reduzierstück von DN 224 auf DN 160, für den Einsatz in explosionsgefä**
Reduzierstücke zur Montage von Rohrventilatoren in
Rohrsysteme.
REM ...: Aus schlagfestem Kunststoff.
REM ... Ex: Aus antistatischem Material (Metall) zum
Einsatz in explosionsgefährdeten Bereichen.
Technische Daten
Einbauort : Rohr
Material : Metall
Gewicht : 0,8 kg
Gewicht mit Verpackung : 0,84 kg
Reduzierung auf Nennweite : 225 mm / 160 mm
Breite : 225 mm
Höhe : 225 mm
Tiefe : 198 mm
Breite mit Verpackung : 225 mm
Höhe mit Verpackung : 225 mm
Tiefe mit Verpackung : 198 mm
Ex-Ausführung : antistatisch
Verpackungseinheit : 1 Stück
Sortiment : G
GTIN (EAN) : 4012799553069
Hersteller: MAICO
REM 22/16 Ex Reduzierstück
Artikelnummer: 0055.0306
Menge: 1,000 Stck

**10.1976 REM 25/2 Reduzierstück Reduzierstück von DN 250 auf DN 200, für den Einsatz in explosionsgefä**
Reduzierstücke zur Montage von Rohrventilatoren in
Rohrsysteme.
REM ...: Aus schlagfestem Kunststoff.
REM ... Ex: Aus antistatischem Material (Metall) zum
Einsatz in explosionsgefährdeten Bereichen.
Technische Daten
Einbauort : Rohr
Material : Metall
Gewicht : 0,8 kg
Gewicht mit Verpackung : 0,84 kg
Reduzierung auf Nennweite : 250 mm / 200 mm
Breite : 249 mm
Höhe : 249 mm
Tiefe : 179 mm
Breite mit Verpackung : 249 mm
Höhe mit Verpackung : 249 mm
Tiefe mit Verpackung : 179 mm
Ex-Ausführung : antistatisch
Verpackungseinheit : 1 Stück
Sortiment : G
GTIN (EAN) : 4012799553090
Hersteller: MAICO
REM 25/20 Ex Reduzierstück
Artikelnummer: 0055.0309
Menge: 1,000 Stck

**10.1977 REM 25/1 Reduzierstück Reduzierstück von DN 250 auf DN 180, für den Einsatz in explosionsgefä**
Reduzierstücke zur Montage von Rohrventilatoren in
Rohrsysteme.
REM ...: Aus schlagfestem Kunststoff.
REM ... Ex: Aus antistatischem Material (Metall) zum
Einsatz in explosionsgefährdeten Bereichen.
Technische Daten
Einbauort : Rohr
Material : Metall
Gewicht : 1 kg
Gewicht mit Verpackung : 1,01 kg
Reduzierung auf Nennweite : 250 mm / 180 mm
Breite : 249 mm
Höhe : 249 mm
Tiefe : 206 mm
Breite mit Verpackung : 249 mm
Höhe mit Verpackung : 249 mm
Tiefe mit Verpackung : 206 mm
Ex-Ausführung : antistatisch
Verpackungseinheit : 1 Stück
Sortiment : G
GTIN (EAN) : 4012799553083
Hersteller: MAICO
REM 25/18 Ex Reduzierstück
Artikelnummer: 0055.0308
Menge: 1,000 Stck

**10.1978 AD 20 Ansaugdüse Ansaugdüse zum turbulenzarmen Luftansaugen, Stahlblech, verzinkt, DN 2**
Ansaugdüse zum turbulenzarmen Luftansaugen.
Technische Daten
Luftrichtung : Be- und Entlüftung
Material : Stahlblech, verzinkt
Gewicht : 1,1 kg
Gewicht mit Verpackung : 1,12 kg
Geeignet für Nennweite : 200 mm
Breite : 265 mm
Höhe : 265 mm
Tiefe : 110 mm
Breite mit Verpackung : 265 mm
Höhe mit Verpackung : 265 mm
Tiefe mit Verpackung : 110 mm
Verpackungseinheit : 1 Stück
Sortiment : C
GTIN (EAN) : 4012799806288
Hersteller: MAICO
AD 20 Ansaugdüse
Artikelnummer: 0180.0628
Menge: 1,000 Stck

**10.1979 AD 25 Ansaugdüse Ansaugdüse zum turbulenzarmen Luftansaugen, Stahlblech, verzinkt, DN 2**
Ansaugdüse zum turbulenzarmen Luftansaugen.
Technische Daten
Luftrichtung : Be- und Entlüftung
Material : Stahlblech, verzinkt
Gewicht : 1,4 kg
Gewicht mit Verpackung : 1,45 kg
Geeignet für Nennweite : 250 mm
Breite : 335 mm
Höhe : 335 mm
Tiefe : 110 mm
Breite mit Verpackung : 335 mm
Höhe mit Verpackung : 335 mm
Tiefe mit Verpackung : 110 mm
Verpackungseinheit : 1 Stück
Sortiment : C
GTIN (EAN) : 4012799806202
Hersteller: MAICO
AD 25 Ansaugdüse
Artikelnummer: 0180.0620
Menge: 1,000 Stck

**10.1980 AD 30 Ansaugdüse Ansaugdüse zum turbulenzarmen Luftansaugen, Stahlblech, verzinkt, DN 3**
Ansaugdüse zum turbulenzarmen Luftansaugen.
Technische Daten
Luftrichtung : Be- und Entlüftung
Material : Stahlblech, verzinkt
Gewicht : 1,7 kg
Gewicht mit Verpackung : 1,71 kg
Geeignet für Nennweite : 300 mm
Breite : 385 mm
Höhe : 385 mm
Tiefe : 100 mm
Breite mit Verpackung : 385 mm
Höhe mit Verpackung : 385 mm
Tiefe mit Verpackung : 100 mm
Verpackungseinheit : 1 Stück
Sortiment : C
GTIN (EAN) : 4012799806219
Hersteller: MAICO
AD 30 Ansaugdüse
Artikelnummer: 0180.0621
Menge: 1,000 Stck

**10.1981 AD 35 Ansaugdüse Ansaugdüse zum turbulenzarmen Luftansaugen, Stahlblech, verzinkt, DN 3**
Ansaugdüse zum turbulenzarmen Luftansaugen.
Technische Daten
Luftrichtung : Be- und Entlüftung
Material : Stahlblech, verzinkt
Gewicht : 1,9 kg
Gewicht mit Verpackung : 1,9 kg
Geeignet für Nennweite : 350 mm
Breite : 435 mm
Höhe : 435 mm
Tiefe : 100 mm
Breite mit Verpackung : 435 mm
Höhe mit Verpackung : 435 mm
Tiefe mit Verpackung : 100 mm
Verpackungseinheit : 1 Stück
Sortiment : C
GTIN (EAN) : 4012799806226
Hersteller: MAICO
AD 35 Ansaugdüse
Artikelnummer: 0180.0622
Menge: 1,000 Stck

**10.1982 AD 40 Ansaugdüse Ansaugdüse zum turbulenzarmen Luftansaugen, Stahlblech, verzinkt, DN 4**
Ansaugdüse zum turbulenzarmen Luftansaugen.
Technische Daten
Luftrichtung : Be- und Entlüftung
Material : Stahlblech, verzinkt
Gewicht : 2,1 kg
Gewicht mit Verpackung : 2,1 kg
Geeignet für Nennweite : 400 mm
Breite : 485 mm
Höhe : 485 mm
Tiefe : 100 mm
Breite mit Verpackung : 485 mm
Höhe mit Verpackung : 485 mm
Tiefe mit Verpackung : 100 mm
Verpackungseinheit : 1 Stück
Sortiment : C
GTIN (EAN) : 4012799806233
Hersteller: MAICO
AD 40 Ansaugdüse
Artikelnummer: 0180.0623
Menge: 1,000 Stck

**10.1983 AD 45 Ansaugdüse Ansaugdüse zum turbulenzarmen Luftansaugen, Stahlblech, verzinkt, DN 4**
Ansaugdüse zum turbulenzarmen Luftansaugen.
Technische Daten
Luftrichtung : Be- und Entlüftung
Material : Stahlblech, verzinkt
Gewicht : 2,29 kg
Gewicht mit Verpackung : 2,3 kg
Geeignet für Nennweite : 450 mm
Breite : 535 mm
Höhe : 535 mm
Tiefe : 100 mm
Breite mit Verpackung : 535 mm
Höhe mit Verpackung : 535 mm
Tiefe mit Verpackung : 100 mm
Verpackungseinheit : 1 Stück
Sortiment : C
GTIN (EAN) : 4012799806240
Hersteller: MAICO
AD 45 Ansaugdüse
Artikelnummer: 0180.0624
Menge: 1,000 Stck

**10.1984 AD 50 Ansaugdüse Ansaugdüse zum turbulenzarmen Luftansaugen, Stahlblech, verzinkt, DN 5**
Ansaugdüse zum turbulenzarmen Luftansaugen.
Technische Daten
Luftrichtung : Be- und Entlüftung
Material : Stahlblech, verzinkt
Gewicht : 2,69 kg
Gewicht mit Verpackung : 2,7 kg
Geeignet für Nennweite : 500 mm
Breite : 585 mm
Höhe : 585 mm
Tiefe : 100 mm
Breite mit Verpackung : 585 mm
Höhe mit Verpackung : 585 mm
Tiefe mit Verpackung : 100 mm
Verpackungseinheit : 1 Stück
Sortiment : C
GTIN (EAN) : 4012799806257
Hersteller: MAICO
AD 50 Ansaugdüse
Artikelnummer: 0180.0625
Menge: 1,000 Stck

**10.1985 AD 60 Ansaugdüse Ansaugdüse zum turbulenzarmen Luftansaugen, Stahlblech, verzinkt, DN 6**
Ansaugdüse zum turbulenzarmen Luftansaugen.
Technische Daten
Luftrichtung : Be- und Entlüftung
Material : Stahlblech, verzinkt
Gewicht : 3,36 kg
Gewicht mit Verpackung : 3,4 kg
Geeignet für Nennweite : 600 mm
Breite : 700 mm
Höhe : 700 mm
Tiefe : 90 mm
Breite mit Verpackung : 700 mm
Höhe mit Verpackung : 700 mm
Tiefe mit Verpackung : 90 mm
Verpackungseinheit : 1 Stück
Sortiment : C
GTIN (EAN) : 4012799806271
Hersteller: MAICO
AD 60 Ansaugdüse
Artikelnummer: 0180.0627
Menge: 1,000 Stck

**10.1986 ADI 63 Ansaugdüse Ansaugdüse zum turbulenzarmen Luftansaugen, Stahlblech, DN 630**
Ermöglicht einen höheren Wirkunsgrad.
Durch Epoxidbeschichtung gegen Witterungseinflüsse
geschützt.
Technische Daten
Luftrichtung : Be- und Entlüftung
Einbauort : Ventilator
Material : Stahlblech
Farbe : silber
Gewicht : 9,8 kg
Gewicht mit Verpackung : 9,8 kg
Geeignet für Nennweite : 630 mm
Breite : 810 mm
Höhe : 810 mm
Tiefe : 190 mm
Breite mit Verpackung : 810 mm
Höhe mit Verpackung : 810 mm
Tiefe mit Verpackung : 190 mm
Verpackungseinheit : 1 Stück
Sortiment : C
GTIN (EAN) : 4012799732341
Hersteller: MAICO
ADI 63 Ansaugdüse
Artikelnummer: 0073.0234
Menge: 1,000 Stck

**10.1987 ADI 71 Ansaugdüse Ansaugdüse zum turbulenzarmen Luftansaugen, Stahlblech, DN 710**
Ermöglicht einen höheren Wirkunsgrad.
Durch Epoxidbeschichtung gegen Witterungseinflüsse
geschützt.
Technische Daten
Luftrichtung : Be- und Entlüftung
Einbauort : Ventilator
Material : Stahlblech
Farbe : silber
Gewicht : 12,4 kg
Gewicht mit Verpackung : 12,4 kg
Geeignet für Nennweite : 710 mm
Breite : 910 mm
Höhe : 910 mm
Tiefe : 230 mm
Breite mit Verpackung : 910 mm
Höhe mit Verpackung : 910 mm
Tiefe mit Verpackung : 230 mm
Verpackungseinheit : 1 Stück
Sortiment : C
GTIN (EAN) : 4012799732358
Hersteller: MAICO
ADI 71 Ansaugdüse
Artikelnummer: 0073.0235
Menge: 1,000 Stck

**10.1988 ADI 80 Ansaugdüse Ansaugdüse zum turbulenzarmen Luftansaugen, Stahlblech, DN 800**
Ermöglicht einen höheren Wirkunsgrad.
Durch Epoxidbeschichtung gegen Witterungseinflüsse
geschützt.
Technische Daten
Luftrichtung : Be- und Entlüftung
Einbauort : Ventilator
Material : Stahlblech
Farbe : silber
Gewicht : 15,2 kg
Gewicht mit Verpackung : 15,2 kg
Geeignet für Nennweite : 800 mm
Breite : 1.025 mm
Höhe : 1.025 mm
Tiefe : 250 mm
Breite mit Verpackung : 1.025 mm
Höhe mit Verpackung : 1.025 mm
Tiefe mit Verpackung : 250 mm
Verpackungseinheit : 1 Stück
Sortiment : C
GTIN (EAN) : 4012799732365
Hersteller: MAICO
ADI 80 Ansaugdüse
Artikelnummer: 0073.0236
Menge: 1,000 Stck

**10.1989 ADI 90 Ansaugdüse Ansaugdüse zum turbulenzarmen Luftansaugen, Stahlblech, DN 900**
Ermöglicht einen höheren Wirkunsgrad.
Durch Epoxidbeschichtung gegen Witterungseinflüsse
geschützt.
Technische Daten
Luftrichtung : Be- und Entlüftung
Einbauort : Ventilator
Material : Stahlblech
Farbe : silber
Gewicht : 29,4 kg
Gewicht mit Verpackung : 29,4 kg
Geeignet für Nennweite : 900 mm
Breite : 1.125 mm
Höhe : 1.125 mm
Tiefe : 300 mm
Breite mit Verpackung : 1.125 mm
Höhe mit Verpackung : 1.125 mm
Tiefe mit Verpackung : 300 mm
Verpackungseinheit : 1 Stück
Sortiment : C
GTIN (EAN) : 4012799732372
Hersteller: MAICO
ADI 90 Ansaugdüse
Artikelnummer: 0073.0237
Menge: 1,000 Stck

**10.1990 ADI 100 Ansaugdüse Ansaugdüse zum turbulenzarmen Luftansaugen, Stahlblech, DN 1000**
Ermöglicht einen höheren Wirkunsgrad.
Durch Epoxidbeschichtung gegen Witterungseinflüsse
geschützt.
Technische Daten
Luftrichtung : Be- und Entlüftung
Einbauort : Ventilator
Material : Stahlblech
Farbe : silber
Gewicht : 33,3 kg
Gewicht mit Verpackung : 33,3 kg
Geeignet für Nennweite : 1.000 mm
Breite : 1.245 mm
Höhe : 1.245 mm
Tiefe : 300 mm
Breite mit Verpackung : 1.245 mm
Höhe mit Verpackung : 1.245 mm
Tiefe mit Verpackung : 300 mm
Verpackungseinheit : 1 Stück
Sortiment : C
GTIN (EAN) : 4012799732389
Hersteller: MAICO
ADI 100 Ansaugdüse
Artikelnummer: 0073.0238
Menge: 1,000 Stck

**10.1991 ADI 112 Ansaugdüse Ansaugdüse zum turbulenzarmen Luftansaugen, Stahlblech, DN 1120**
Ermöglicht einen höheren Wirkunsgrad.
Durch Epoxidbeschichtung gegen Witterungseinflüsse
geschützt.
Technische Daten
Luftrichtung : Be- und Entlüftung
Einbauort : Ventilator
Material : Stahlblech
Farbe : silber
Gewicht : 37,5 kg
Gewicht mit Verpackung : 37,5 kg
Geeignet für Nennweite : 1.120 mm
Breite : 1.380 mm
Höhe : 1.380 mm
Tiefe : 300 mm
Breite mit Verpackung : 1.380 mm
Höhe mit Verpackung : 1.380 mm
Tiefe mit Verpackung : 300 mm
Verpackungseinheit : 1 Stück
Sortiment : C
GTIN (EAN) : 4012799732396
Hersteller: MAICO
ADI 112 Ansaugdüse
Artikelnummer: 0073.0239
Menge: 1,000 Stck

**10.1992 ADI 125 Ansaugdüse Ansaugdüse zum turbulenzarmen Luftansaugen, Stahlblech, DN 1250**
Ermöglicht einen höheren Wirkunsgrad.
Durch Epoxidbeschichtung gegen Witterungseinflüsse
geschützt.
Technische Daten
Luftrichtung : Be- und Entlüftung
Einbauort : Ventilator
Material : Stahlblech
Farbe : silber
Gewicht : 42,5 kg
Gewicht mit Verpackung : 42,5 kg
Geeignet für Nennweite : 1.250 mm
Breite : 1.525 mm
Höhe : 1.525 mm
Tiefe : 300 mm
Breite mit Verpackung : 1.525 mm
Höhe mit Verpackung : 1.525 mm
Tiefe mit Verpackung : 300 mm
Verpackungseinheit : 1 Stück
Sortiment : C
GTIN (EAN) : 4012799732402
Hersteller: MAICO
ADI 125 Ansaugdüse
Artikelnummer: 0073.0240
Menge: 1,000 Stck

**10.1993 ASI 20 Ansaugstutzen Ansaugstutzen zum strömungsoptimieren Luftansaugen, DN 200**
Ansaugstutzen zum turbulenzarmen Luftansaugen.
Passend für die Baureihe GRM HD Ex.
Technische Daten
Luftrichtung : Be- und Entlüftung
Material : Stahlblech, beschichtet
Farbe : grau
Gewicht : 0,5 kg
Gewicht mit Verpackung : 0,5 kg
Baugröße : 200
Breite : 255 mm
Höhe : 200 mm
Tiefe : 40 mm
Breite mit Verpackung : 255 mm
Höhe mit Verpackung : 200 mm
Tiefe mit Verpackung : 40 mm
Verpackungseinheit : 1 Stück
Sortiment : C
GTIN (EAN) : 4012799734338
Hersteller: MAICO
ASI 20 Ansaugstutzen
Artikelnummer: 0073.0433
Menge: 1,000 Stck

**10.1994 ASI 22 Ansaugstutzen Ansaugstutzen zum strömungsoptimieren Luftansaugen, DN 225**
Ansaugstutzen zum turbulenzarmen Luftansaugen.
Passend für die Baureihe GRM HD Ex.
Technische Daten
Luftrichtung : Be- und Entlüftung
Material : Stahlblech, beschichtet
Farbe : grau
Gewicht : 0,6 kg
Gewicht mit Verpackung : 0,6 kg
Baugröße : 225
Breite : 280 mm
Höhe : 200 mm
Tiefe : 40 mm
Breite mit Verpackung : 280 mm
Höhe mit Verpackung : 200 mm
Tiefe mit Verpackung : 40 mm
Verpackungseinheit : 1 Stück
Sortiment : C
GTIN (EAN) : 4012799734345
Hersteller: MAICO
ASI 22 Ansaugstutzen
Artikelnummer: 0073.0434
Menge: 1,000 Stck

**10.1995 ASI 25 Ansaugstutzen Ansaugstutzen zum strömungsoptimieren Luftansaugen, DN 250**
Ansaugstutzen zum turbulenzarmen Luftansaugen.
Passend für die Baureihe GRM HD Ex.
Technische Daten
Luftrichtung : Be- und Entlüftung
Material : Stahlblech, beschichtet
Farbe : grau
Gewicht : 0,7 kg
Gewicht mit Verpackung : 0,7 kg
Baugröße : 250
Breite : 310 mm
Höhe : 250 mm
Tiefe : 54 mm
Breite mit Verpackung : 310 mm
Höhe mit Verpackung : 250 mm
Tiefe mit Verpackung : 54 mm
Verpackungseinheit : 1 Stück
Sortiment : C
GTIN (EAN) : 4012799734352
Hersteller: MAICO
ASI 25 Ansaugstutzen
Artikelnummer: 0073.0435
Menge: 1,000 Stck

**10.1996 ASI 28 Ansaugstutzen Ansaugstutzen zum strömungsoptimieren Luftansaugen, DN 280**
Ansaugstutzen zum turbulenzarmen Luftansaugen.
Passend für die Baureihe GRM HD Ex.
Technische Daten
Luftrichtung : Be- und Entlüftung
Material : Stahlblech, beschichtet
Farbe : grau
Gewicht : 0,8 kg
Gewicht mit Verpackung : 0,8 kg
Baugröße : 280
Breite : 340 mm
Höhe : 250 mm
Tiefe : 54 mm
Breite mit Verpackung : 340 mm
Höhe mit Verpackung : 250 mm
Tiefe mit Verpackung : 54 mm
Verpackungseinheit : 1 Stück
Sortiment : C
GTIN (EAN) : 4012799734369
Hersteller: MAICO
ASI 28 Ansaugstutzen
Artikelnummer: 0073.0436
Menge: 1,000 Stck

**10.1997 ASI 31 Ansaugstutzen Ansaugstutzen zum strömungsoptimieren Luftansaugen, DN 315**
Ansaugstutzen zum turbulenzarmen Luftansaugen.
Passend für die Baureihe GRM HD Ex.
Technische Daten
Luftrichtung : Be- und Entlüftung
Material : Stahlblech, beschichtet
Farbe : grau
Gewicht : 0,8 kg
Gewicht mit Verpackung : 0,8 kg
Baugröße : 315
Breite : 375 mm
Höhe : 315 mm
Tiefe : 55 mm
Breite mit Verpackung : 375 mm
Höhe mit Verpackung : 315 mm
Tiefe mit Verpackung : 55 mm
Verpackungseinheit : 1 Stück
Sortiment : C
GTIN (EAN) : 4012799734376
Hersteller: MAICO
ASI 31 Ansaugstutzen
Artikelnummer: 0073.0437
Menge: 1,000 Stck

**10.1998 ASI 35 Ansaugstutzen Ansaugstutzen zum strömungsoptimieren Luftansaugen, DN 355**
Ansaugstutzen zum turbulenzarmen Luftansaugen.
Passend für die Baureihe GRM HD Ex.
Technische Daten
Luftrichtung : Be- und Entlüftung
Material : Stahlblech, beschichtet
Farbe : grau
Gewicht : 1 kg
Gewicht mit Verpackung : 1 kg
Baugröße : 355
Breite : 425 mm
Höhe : 350 mm
Tiefe : 55 mm
Breite mit Verpackung : 425 mm
Höhe mit Verpackung : 350 mm
Tiefe mit Verpackung : 55 mm
Verpackungseinheit : 1 Stück
Sortiment : C
GTIN (EAN) : 4012799734383
Hersteller: MAICO
ASI 35 Ansaugstutzen
Artikelnummer: 0073.0438
Menge: 1,000 Stck

**10.1999 ASI 40 Ansaugstutzen Ansaugstutzen zum strömungsoptimieren Luftansaugen, DN 400**
Ansaugstutzen zum turbulenzarmen Luftansaugen.
Passend für die Baureihe GRM HD Ex.
Technische Daten
Luftrichtung : Be- und Entlüftung
Material : Stahlblech, beschichtet
Farbe : grau
Gewicht : 1 kg
Gewicht mit Verpackung : 1 kg
Baugröße : 400
Breite : 465 mm
Höhe : 400 mm
Tiefe : 55 mm
Breite mit Verpackung : 465 mm
Höhe mit Verpackung : 400 mm
Tiefe mit Verpackung : 55 mm
Verpackungseinheit : 1 Stück
Sortiment : C
GTIN (EAN) : 4012799734390
Hersteller: MAICO
ASI 40 Ansaugstutzen
Artikelnummer: 0073.0439
Menge: 1,000 Stck

**10.2000 ASI 45 Ansaugstutzen Ansaugstutzen zum strömungsoptimieren Luftansaugen, DN 450**
Ansaugstutzen zum turbulenzarmen Luftansaugen.
Passend für die Baureihe GRM HD Ex.
Technische Daten
Luftrichtung : Be- und Entlüftung
Material : Stahlblech, beschichtet
Farbe : grau
Gewicht : 1,1 kg
Gewicht mit Verpackung : 1,1 kg
Baugröße : 450
Breite : 520 mm
Höhe : 450 mm
Tiefe : 55 mm
Breite mit Verpackung : 520 mm
Höhe mit Verpackung : 450 mm
Tiefe mit Verpackung : 55 mm
Verpackungseinheit : 1 Stück
Sortiment : C
GTIN (EAN) : 4012799734406
Hersteller: MAICO
ASI 45 Ansaugstutzen
Artikelnummer: 0073.0440
Menge: 1,000 Stck

**10.2001 VSR 100 Variabler Volumenstromregler (VAV) Runder, variabler Volumenstromregler (VAV) mit elektronischem Regler u**
Merkmale :
Runder VAV-Volumenstromregler mit elektronischem Regler
und eingebautem Druckdifferenzsensor zur Regelung eines
variablen oder konstanten Volumenstroms,
vordruckunabhängig.
Mindestvordruck von ca. 5 Pa bis ca.100 Pa je nach
Volumenstrom.
Druckdifferenz bis 600 Pa.
Luftgeschwindigkeiten von min. 1,5 bis max.12,0 m/s;
Empfehlung bis max. 6,0 m/s.
Steckmontage, passend zu Wickelfalzrohren nach DIN
24145.
Alle Bauteile sind werkseitig verschlaucht und
verdrahtet.
Anzeige der Klappenstellung und Winkelskala außen am
Gehäuse.
Gehäuse aus galvanisiertem Stahl.
Ovale Einzelblatt-Regelklappe aus verzinktem Stahlblech
mit umlaufender abriebfester Dichtung aus EPDM,
luftdicht nach DIN 1946/4.
Formschlüssige Klappenachse aus verzinktem
Präzisionsstahl nach DIN 1652.
Wartungsfreie und reibungsarme Klappenlagerung in
Lagerbuchsen aus Kunststoff [Hostaform C 9021].
Hochsensible Sensorik zur präzisen p-Erfassung.
Das ermöglicht das Regeln selbst kleinster
Volumenströme.
Die einfache Integration in DCV-Systeme (Fan Optimiser)
leistet einen wichtigen Beitrag zur Erfüllung der
SFP-Vorgaben.
Die bedarfsgerechte Regelung - genannt DCV (Demand
Controlled Ventilation: Bedarfsgerechtes Lüftungssystem
mit druckrückgeführtem Fan Optimiser-System) - steuert
den Betrieb von der Luftaufbereitung bis in den Raum
bedarfsgerecht - nicht so viel wie möglich, sondern
genau so viel wie nötig.
Technische Merkmale:
Kompakter Volumenstromregler AX-VSR mit D3 Sensor,
VAV-Regler, Antrieb.
Antrieb: Belimo LMV-D3-MP mit NFC-Schnittstelle.
NFC-Schnittstelle integriert: einfache, drahtlose
Verbindung per Android-Smartphone mit der Belimo
Assistant App, dadurch effiziente Inbetriebnahme durch
stromloses Daten lesen und schreiben.
MP-Datenbus-Schnittstelle integriert.
Der VAV-Volumenstromregler kann jederzeit von
Analogansteuerung zu einem MP-Bus-System erweitert
werden - in vielen Fällen mit der bestehenden
Verkabelung.
5 Nm, 120...300 s.
Achsmitnahme Klemmbock.
Handausrastung: Drucktaste für Temporär- oder
Permanentbetrieb.
Einsatzbereich: variable oder konstante
Volumenstromregelung bei Luftgeschwindigkeiten von min.
1,5 bis max.12,0 m/s; Empfehlung bis max. 6,0 m/s.
Vordruck nur 5 Pa erforderlich.
Veränderbare Parameter::
Sollwert min [m3/h]
Sollwert max [m3/h]
Stufe: Auto / Auf / Zu / Min / Mid / Max / Stop.
Mode: 2 - 10 V / 0 - 10 V
Ansteuerung DC 0 (2)...10 V, MP-Bus, Kontakte
Betriebsspannung: AC/DC 24 V, stetig, MFT, MP
Die Parametrierung des Antriebs erfolgt entweder über
die NFC-Schnittstelle mittels Belimo Assitant App per
Android-Smartphone, dem Belimo PC-Tool MFT-P oder mit
dem VSR-Tool ZTH (Art.-Nr. 0044.0357, muss separat
bestellt werden).
Technische Daten
Min. Volumenstrom : 46 m3/h
Max. Volumenstrom : 231 m3/h
Empfohlene Luftmenge : 50 - 160 m3/h
Bemessungsspannung : 24 V AC / DC
IMax : 83 mA
Gewicht : 1,4 kg
Gewicht mit Verpackung : 1,6 kg
Nennweite : 100 mm
Länge : 400 mm
Breite : 410 mm
Höhe : 190 mm
Tiefe : 140 mm
Breite mit Verpackung : 540 mm
Höhe mit Verpackung : 160 mm
Tiefe mit Verpackung : 180 mm
Verpackungseinheit : 1 Stück
Sortiment : D
GTIN (EAN) : 4012799322382
Hersteller: MAICO
VSR 100 Variabler Volumenstromregler (VAV)
Artikelnummer: 0044.0408
Menge: 1,000 Stck

**10.2002 VSR 125 Variabler Volumenstromregler (VAV) Runder, variabler Volumenstromregler (VAV) mit elektronischem Regler u**
Merkmale :
Runder VAV-Volumenstromregler mit elektronischem Regler
und eingebautem Druckdifferenzsensor zur Regelung eines
variablen oder konstanten Volumenstroms,
vordruckunabhängig.
Mindestvordruck von ca. 5 Pa bis ca.100 Pa je nach
Volumenstrom.
Druckdifferenz bis 600 Pa.
Luftgeschwindigkeiten von min. 1,5 bis max.12,0 m/s;
Empfehlung bis max. 6,0 m/s.
Steckmontage, passend zu Wickelfalzrohren nach DIN
24145.
Alle Bauteile sind werkseitig verschlaucht und
verdrahtet.
Anzeige der Klappenstellung und Winkelskala außen am
Gehäuse.
Gehäuse aus galvanisiertem Stahl.
Ovale Einzelblatt-Regelklappe aus verzinktem Stahlblech
mit umlaufender abriebfester Dichtung aus EPDM,
luftdicht nach DIN 1946/4.
Formschlüssige Klappenachse aus verzinktem
Präzisionsstahl nach DIN 1652.
Wartungsfreie und reibungsarme Klappenlagerung in
Lagerbuchsen aus Kunststoff [Hostaform C 9021].
Hochsensible Sensorik zur präzisen p-Erfassung.
Das ermöglicht das Regeln selbst kleinster
Volumenströme.
Die einfache Integration in DCV-Systeme (Fan Optimiser)
leistet einen wichtigen Beitrag zur Erfüllung der
SFP-Vorgaben.
Die bedarfsgerechte Regelung - genannt DCV (Demand
Controlled Ventilation: Bedarfsgerechtes Lüftungssystem
mit druckrückgeführtem Fan Optimiser-System) - steuert
den Betrieb von der Luftaufbereitung bis in den Raum
bedarfsgerecht - nicht so viel wie möglich, sondern
genau so viel wie nötig.
Technische Merkmale:
Kompakter Volumenstromregler AX-VSR mit D3 Sensor,
VAV-Regler, Antrieb.
Antrieb: Belimo LMV-D3-MP mit NFC-Schnittstelle.
NFC-Schnittstelle integriert: einfache, drahtlose
Verbindung per Android-Smartphone mit der Belimo
Assistant App, dadurch effiziente Inbetriebnahme durch
stromloses Daten lesen und schreiben.
MP-Datenbus-Schnittstelle integriert.
Der VAV-Volumenstromregler kann jederzeit von
Analogansteuerung zu einem MP-Bus-System erweitert
werden - in vielen Fällen mit der bestehenden
Verkabelung.
5 Nm, 120...300 s.
Achsmitnahme Klemmbock.
Handausrastung: Drucktaste für Temporär- oder
Permanentbetrieb.
Einsatzbereich: variable oder konstante
Volumenstromregelung bei Luftgeschwindigkeiten von min.
1,5 bis max.12,0 m/s; Empfehlung bis max. 6,0 m/s.
Vordruck nur 5 Pa erforderlich.
Veränderbare Parameter::
Sollwert min [m3/h]
Sollwert max [m3/h]
Stufe: Auto / Auf / Zu / Min / Mid / Max / Stop.
Mode: 2 - 10 V / 0 - 10 V
Ansteuerung DC 0 (2)...10 V, MP-Bus, Kontakte
Betriebsspannung: AC/DC 24 V, stetig, MFT, MP
Die Parametrierung des Antriebs erfolgt entweder über
die NFC-Schnittstelle mittels Belimo Assitant App per
Android-Smartphone, dem Belimo PC-Tool MFT-P oder mit
dem VSR-Tool ZTH (Art.-Nr. 0044.0357, muss separat
bestellt werden).
Technische Daten
Min. Volumenstrom : 78 m3/h
Max. Volumenstrom : 392 m3/h
Empfohlene Luftmenge : 80 - 250 m3/h
Bemessungsspannung : 24 V AC / DC
IMax : 83 mA
Gewicht : 1,6 kg
Gewicht mit Verpackung : 1,9 kg
Nennweite : 125 mm
Länge : 400 mm
Breite : 400 mm
Höhe : 200 mm
Tiefe : 150 mm
Breite mit Verpackung : 540 mm
Höhe mit Verpackung : 225 mm
Tiefe mit Verpackung : 225 mm
Verpackungseinheit : 1 Stück
Sortiment : D
GTIN (EAN) : 4012799322399
Hersteller: MAICO
VSR 125 Variabler Volumenstromregler (VAV)
Artikelnummer: 0044.0409
Menge: 1,000 Stck

**10.2003 VSR 160 Variabler Volumenstromregler (VAV) Runder, variabler Volumenstromregler (VAV) mit elektronischem Regler u**
Merkmale :
Runder VAV-Volumenstromregler mit elektronischem Regler
und eingebautem Druckdifferenzsensor zur Regelung eines
variablen oder konstanten Volumenstroms,
vordruckunabhängig.
Mindestvordruck von ca. 5 Pa bis ca.100 Pa je nach
Volumenstrom.
Druckdifferenz bis 600 Pa.
Luftgeschwindigkeiten von min. 1,5 bis max.12,0 m/s;
Empfehlung bis max. 6,0 m/s.
Steckmontage, passend zu Wickelfalzrohren nach DIN
24145.
Alle Bauteile sind werkseitig verschlaucht und
verdrahtet.
Anzeige der Klappenstellung und Winkelskala außen am
Gehäuse.
Gehäuse aus galvanisiertem Stahl.
Ovale Einzelblatt-Regelklappe aus verzinktem Stahlblech
mit umlaufender abriebfester Dichtung aus EPDM,
luftdicht nach DIN 1946/4.
Formschlüssige Klappenachse aus verzinktem
Präzisionsstahl nach DIN 1652.
Wartungsfreie und reibungsarme Klappenlagerung in
Lagerbuchsen aus Kunststoff [Hostaform C 9021].
Hochsensible Sensorik zur präzisen p-Erfassung.
Das ermöglicht das Regeln selbst kleinster
Volumenströme.
Die einfache Integration in DCV-Systeme (Fan Optimiser)
leistet einen wichtigen Beitrag zur Erfüllung der
SFP-Vorgaben.
Die bedarfsgerechte Regelung - genannt DCV (Demand
Controlled Ventilation: Bedarfsgerechtes Lüftungssystem
mit druckrückgeführtem Fan Optimiser-System) - steuert
den Betrieb von der Luftaufbereitung bis in den Raum
bedarfsgerecht - nicht so viel wie möglich, sondern
genau so viel wie nötig.
Technische Merkmale:
Kompakter Volumenstromregler AX-VSR mit D3 Sensor,
VAV-Regler, Antrieb.
Antrieb: Belimo LMV-D3-MP mit NFC-Schnittstelle.
NFC-Schnittstelle integriert: einfache, drahtlose
Verbindung per Android-Smartphone mit der Belimo
Assistant App, dadurch effiziente Inbetriebnahme durch
stromloses Daten lesen und schreiben.
MP-Datenbus-Schnittstelle integriert.
Der VAV-Volumenstromregler kann jederzeit von
Analogansteuerung zu einem MP-Bus-System erweitert
werden - in vielen Fällen mit der bestehenden
Verkabelung.
5 Nm, 120...300 s.
Achsmitnahme Klemmbock.
Handausrastung: Drucktaste für Temporär- oder
Permanentbetrieb.
Einsatzbereich: variable oder konstante
Volumenstromregelung bei Luftgeschwindigkeiten von min.
1,5 bis max.12,0 m/s; Empfehlung bis max. 6,0 m/s.
Vordruck nur 5 Pa erforderlich.
Veränderbare Parameter::
Sollwert min [m3/h]
Sollwert max [m3/h]
Stufe: Auto / Auf / Zu / Min / Mid / Max / Stop.
Mode: 2 - 10 V / 0 - 10 V
Ansteuerung DC 0 (2)...10 V, MP-Bus, Kontakte
Betriebsspannung: AC/DC 24 V, stetig, MFT, MP
Die Parametrierung des Antriebs erfolgt entweder über
die NFC-Schnittstelle mittels Belimo Assitant App per
Android-Smartphone, dem Belimo PC-Tool MFT-P oder mit
dem VSR-Tool ZTH (Art.-Nr. 0044.0357, muss separat
bestellt werden).
Technische Daten
Min. Volumenstrom : 138 m3/h
Max. Volumenstrom : 688 m3/h
Empfohlene Luftmenge : 140 - 420 m3/h
Bemessungsspannung : 24 V AC / DC
IMax : 83 mA
Gewicht : 1,9 kg
Gewicht mit Verpackung : 2,2 kg
Nennweite : 160 mm
Länge : 400 mm
Breite : 410 mm
Höhe : 230 mm
Tiefe : 170 mm
Breite mit Verpackung : 540 mm
Höhe mit Verpackung : 225 mm
Tiefe mit Verpackung : 225 mm
Verpackungseinheit : 1 Stück
Sortiment : D
GTIN (EAN) : 4012799322405
Hersteller: MAICO
VSR 160 Variabler Volumenstromregler (VAV)
Artikelnummer: 0044.0410
Menge: 1,000 Stck

**10.2004 VSR 200 Variabler Volumenstromregler (VAV) Runder, variabler Volumenstromregler (VAV) mit elektronischem Regler u**
Merkmale :
Runder VAV-Volumenstromregler mit elektronischem Regler
und eingebautem Druckdifferenzsensor zur Regelung eines
variablen oder konstanten Volumenstroms,
vordruckunabhängig.
Mindestvordruck von ca. 5 Pa bis ca.100 Pa je nach
Volumenstrom.
Druckdifferenz bis 600 Pa.
Luftgeschwindigkeiten von min. 1,5 bis max.12,0 m/s;
Empfehlung bis max. 6,0 m/s.
Steckmontage, passend zu Wickelfalzrohren nach DIN
24145.
Alle Bauteile sind werkseitig verschlaucht und
verdrahtet.
Anzeige der Klappenstellung und Winkelskala außen am
Gehäuse.
Gehäuse aus galvanisiertem Stahl.
Ovale Einzelblatt-Regelklappe aus verzinktem Stahlblech
mit umlaufender abriebfester Dichtung aus EPDM,
luftdicht nach DIN 1946/4.
Formschlüssige Klappenachse aus verzinktem
Präzisionsstahl nach DIN 1652.
Wartungsfreie und reibungsarme Klappenlagerung in
Lagerbuchsen aus Kunststoff [Hostaform C 9021].
Hochsensible Sensorik zur präzisen p-Erfassung.
Das ermöglicht das Regeln selbst kleinster
Volumenströme.
Die einfache Integration in DCV-Systeme (Fan Optimiser)
leistet einen wichtigen Beitrag zur Erfüllung der
SFP-Vorgaben.
Die bedarfsgerechte Regelung - genannt DCV (Demand
Controlled Ventilation: Bedarfsgerechtes Lüftungssystem
mit druckrückgeführtem Fan Optimiser-System) - steuert
den Betrieb von der Luftaufbereitung bis in den Raum
bedarfsgerecht - nicht so viel wie möglich, sondern
genau so viel wie nötig.
Technische Merkmale:
Kompakter Volumenstromregler AX-VSR mit D3 Sensor,
VAV-Regler, Antrieb.
Antrieb: Belimo LMV-D3-MP mit NFC-Schnittstelle.
NFC-Schnittstelle integriert: einfache, drahtlose
Verbindung per Android-Smartphone mit der Belimo
Assistant App, dadurch effiziente Inbetriebnahme durch
stromloses Daten lesen und schreiben.
MP-Datenbus-Schnittstelle integriert.
Der VAV-Volumenstromregler kann jederzeit von
Analogansteuerung zu einem MP-Bus-System erweitert
werden - in vielen Fällen mit der bestehenden
Verkabelung.
5 Nm, 120...300 s.
Achsmitnahme Klemmbock.
Handausrastung: Drucktaste für Temporär- oder
Permanentbetrieb.
Einsatzbereich: variable oder konstante
Volumenstromregelung bei Luftgeschwindigkeiten von min.
1,5 bis max.12,0 m/s; Empfehlung bis max. 6,0 m/s.
Vordruck nur 5 Pa erforderlich.
Veränderbare Parameter::
Sollwert min [m3/h]
Sollwert max [m3/h]
Stufe: Auto / Auf / Zu / Min / Mid / Max / Stop.
Mode: 2 - 10 V / 0 - 10 V
Ansteuerung DC 0 (2)...10 V, MP-Bus, Kontakte
Betriebsspannung: AC/DC 24 V, stetig, MFT, MP
Die Parametrierung des Antriebs erfolgt entweder über
die NFC-Schnittstelle mittels Belimo Assitant App per
Android-Smartphone, dem Belimo PC-Tool MFT-P oder mit
dem VSR-Tool ZTH (Art.-Nr. 0044.0357, muss separat
bestellt werden).
Technische Daten
Min. Volumenstrom : 225 m3/h
Max. Volumenstrom : 1.125 m3/h
Empfohlene Luftmenge : 225 - 660 m3/h
Bemessungsspannung : 24 V AC / DC
IMax : 83 mA
Gewicht : 2,4 kg
Gewicht mit Verpackung : 4,2 kg
Nennweite : 200 mm
Länge : 400 mm
Breite : 400 mm
Höhe : 310 mm
Tiefe : 210 mm
Breite mit Verpackung : 490 mm
Höhe mit Verpackung : 360 mm
Tiefe mit Verpackung : 360 mm
Verpackungseinheit : 1 Stück
Sortiment : D
GTIN (EAN) : 4012799322412
Hersteller: MAICO
VSR 200 Variabler Volumenstromregler (VAV)
Artikelnummer: 0044.0411
Menge: 1,000 Stck

**10.2005 VSR 250 Variabler Volumenstromregler (VAV) Runder, variabler Volumenstromregler (VAV) mit elektronischem Regler u**
Merkmale :
Runder VAV-Volumenstromregler mit elektronischem Regler
und eingebautem Druckdifferenzsensor zur Regelung eines
variablen oder konstanten Volumenstroms,
vordruckunabhängig.
Mindestvordruck von ca. 5 Pa bis ca.100 Pa je nach
Volumenstrom.
Druckdifferenz bis 600 Pa.
Luftgeschwindigkeiten von min. 1,5 bis max.12,0 m/s;
Empfehlung bis max. 6,0 m/s.
Steckmontage, passend zu Wickelfalzrohren nach DIN
24145.
Alle Bauteile sind werkseitig verschlaucht und
verdrahtet.
Anzeige der Klappenstellung und Winkelskala außen am
Gehäuse.
Gehäuse aus galvanisiertem Stahl.
Ovale Einzelblatt-Regelklappe aus verzinktem Stahlblech
mit umlaufender abriebfester Dichtung aus EPDM,
luftdicht nach DIN 1946/4.
Formschlüssige Klappenachse aus verzinktem
Präzisionsstahl nach DIN 1652.
Wartungsfreie und reibungsarme Klappenlagerung in
Lagerbuchsen aus Kunststoff [Hostaform C 9021].
Hochsensible Sensorik zur präzisen p-Erfassung.
Das ermöglicht das Regeln selbst kleinster
Volumenströme.
Die einfache Integration in DCV-Systeme (Fan Optimiser)
leistet einen wichtigen Beitrag zur Erfüllung der
SFP-Vorgaben.
Die bedarfsgerechte Regelung - genannt DCV (Demand
Controlled Ventilation: Bedarfsgerechtes Lüftungssystem
mit druckrückgeführtem Fan Optimiser-System) - steuert
den Betrieb von der Luftaufbereitung bis in den Raum
bedarfsgerecht - nicht so viel wie möglich, sondern
genau so viel wie nötig.
Technische Merkmale:
Kompakter Volumenstromregler AX-VSR mit D3 Sensor,
VAV-Regler, Antrieb.
Antrieb: Belimo LMV-D3-MP mit NFC-Schnittstelle.
NFC-Schnittstelle integriert: einfache, drahtlose
Verbindung per Android-Smartphone mit der Belimo
Assistant App, dadurch effiziente Inbetriebnahme durch
stromloses Daten lesen und schreiben.
MP-Datenbus-Schnittstelle integriert.
Der VAV-Volumenstromregler kann jederzeit von
Analogansteuerung zu einem MP-Bus-System erweitert
werden - in vielen Fällen mit der bestehenden
Verkabelung.
5 Nm, 120...300 s.
Achsmitnahme Klemmbock.
Handausrastung: Drucktaste für Temporär- oder
Permanentbetrieb.
Einsatzbereich: variable oder konstante
Volumenstromregelung bei Luftgeschwindigkeiten von min.
1,5 bis max.12,0 m/s; Empfehlung bis max. 6,0 m/s.
Vordruck nur 5 Pa erforderlich.
Veränderbare Parameter::
Sollwert min [m3/h]
Sollwert max [m3/h]
Stufe: Auto / Auf / Zu / Min / Mid / Max / Stop.
Mode: 2 - 10 V / 0 - 10 V
Ansteuerung DC 0 (2)...10 V, MP-Bus, Kontakte
Betriebsspannung: AC/DC 24 V, stetig, MFT, MP
Die Parametrierung des Antriebs erfolgt entweder über
die NFC-Schnittstelle mittels Belimo Assitant App per
Android-Smartphone, dem Belimo PC-Tool MFT-P oder mit
dem VSR-Tool ZTH (Art.-Nr. 0044.0357, muss separat
bestellt werden).
Technische Daten
Min. Volumenstrom : 365 m3/h
Max. Volumenstrom : 1.822 m3/h
Empfohlene Luftmenge : 365 - 1040 m3/h
Bemessungsspannung : 24 V AC / DC
IMax : 83 mA
Gewicht : 3,4 kg
Gewicht mit Verpackung : 4,9 kg
Nennweite : 250 mm
Länge : 400 mm
Breite : 625 mm
Höhe : 350 mm
Tiefe : 250 mm
Breite mit Verpackung : 650 mm
Höhe mit Verpackung : 360 mm
Tiefe mit Verpackung : 360 mm
Verpackungseinheit : 1 Stück
Sortiment : D
GTIN (EAN) : 4012799322429
Hersteller: MAICO
VSR 250 Variabler Volumenstromregler (VAV)
Artikelnummer: 0044.0412
Menge: 1,000 Stck

**10.2006 VSR 315 Variabler Volumenstromregler (VAV) Runder, variabler Volumenstromregler (VAV) mit elektronischem Regler u**
Merkmale :
Runder VAV-Volumenstromregler mit elektronischem Regler
und eingebautem Druckdifferenzsensor zur Regelung eines
variablen oder konstanten Volumenstroms,
vordruckunabhängig.
Mindestvordruck von ca. 5 Pa bis ca.100 Pa je nach
Volumenstrom.
Druckdifferenz bis 600 Pa.
Luftgeschwindigkeiten von min. 1,5 bis max.12,0 m/s;
Empfehlung bis max. 6,0 m/s.
Steckmontage, passend zu Wickelfalzrohren nach DIN
24145.
Alle Bauteile sind werkseitig verschlaucht und
verdrahtet.
Anzeige der Klappenstellung und Winkelskala außen am
Gehäuse.
Gehäuse aus galvanisiertem Stahl.
Ovale Einzelblatt-Regelklappe aus verzinktem Stahlblech
mit umlaufender abriebfester Dichtung aus EPDM,
luftdicht nach DIN 1946/4.
Formschlüssige Klappenachse aus verzinktem
Präzisionsstahl nach DIN 1652.
Wartungsfreie und reibungsarme Klappenlagerung in
Lagerbuchsen aus Kunststoff [Hostaform C 9021].
Hochsensible Sensorik zur präzisen p-Erfassung.
Das ermöglicht das Regeln selbst kleinster
Volumenströme.
Die einfache Integration in DCV-Systeme (Fan Optimiser)
leistet einen wichtigen Beitrag zur Erfüllung der
SFP-Vorgaben.
Die bedarfsgerechte Regelung - genannt DCV (Demand
Controlled Ventilation: Bedarfsgerechtes Lüftungssystem
mit druckrückgeführtem Fan Optimiser-System) - steuert
den Betrieb von der Luftaufbereitung bis in den Raum
bedarfsgerecht - nicht so viel wie möglich, sondern
genau so viel wie nötig.
Technische Merkmale:
Kompakter Volumenstromregler AX-VSR mit D3 Sensor,
VAV-Regler, Antrieb.
Antrieb: Belimo LMV-D3-MP mit NFC-Schnittstelle.
NFC-Schnittstelle integriert: einfache, drahtlose
Verbindung per Android-Smartphone mit der Belimo
Assistant App, dadurch effiziente Inbetriebnahme durch
stromloses Daten lesen und schreiben.
MP-Datenbus-Schnittstelle integriert.
Der VAV-Volumenstromregler kann jederzeit von
Analogansteuerung zu einem MP-Bus-System erweitert
werden - in vielen Fällen mit der bestehenden
Verkabelung.
5 Nm, 120...300 s.
Achsmitnahme Klemmbock.
Handausrastung: Drucktaste für Temporär- oder
Permanentbetrieb.
Einsatzbereich: variable oder konstante
Volumenstromregelung bei Luftgeschwindigkeiten von min.
1,5 bis max.12,0 m/s; Empfehlung bis max. 6,0 m/s.
Vordruck nur 5 Pa erforderlich.
Veränderbare Parameter::
Sollwert min [m3/h]
Sollwert max [m3/h]
Stufe: Auto / Auf / Zu / Min / Mid / Max / Stop.
Mode: 2 - 10 V / 0 - 10 V
Ansteuerung DC 0 (2)...10 V, MP-Bus, Kontakte
Betriebsspannung: AC/DC 24 V, stetig, MFT, MP
Die Parametrierung des Antriebs erfolgt entweder über
die NFC-Schnittstelle mittels Belimo Assitant App per
Android-Smartphone, dem Belimo PC-Tool MFT-P oder mit
dem VSR-Tool ZTH (Art.-Nr. 0044.0357, muss separat
bestellt werden).
Technische Daten
Min. Volumenstrom : 595 m3/h
Max. Volumenstrom : 2.976 m3/h
Empfohlene Luftmenge : 595 - 1650 m3/h
Bemessungsspannung : 24 V AC / DC
IMax : 83 mA
Gewicht : 5 kg
Gewicht mit Verpackung : 5,7 kg
Nennweite : 315 mm
Länge : 400 mm
Breite : 500 mm
Höhe : 390 mm
Tiefe : 320 mm
Breite mit Verpackung : 540 mm
Höhe mit Verpackung : 360 mm
Tiefe mit Verpackung : 360 mm
Verpackungseinheit : 1 Stück
Sortiment : D
GTIN (EAN) : 4012799322436
Hersteller: MAICO
VSR 315 Variabler Volumenstromregler (VAV)
Artikelnummer: 0044.0413
Menge: 1,000 Stck

**10.2007 CRA24 B1 3-Stufenschalter 3-Stufenschalter mit einem Ausgang für VAV-Regler oder Klappenantrieb**
3-Stufenschalter mit einem Ausgang für VAV-Regler oder
Klappenantrieb für den Einsatz in kontrollierten
Wohnungslüftungsanlagen.
Aufgrund seiner nutzerfreundlichen Bedienung eignet er
sich speziell zur Ansteuerung von VAV-Reglern
(variablen Volumenstromreglern).
Über die frontseitigen Drucktasten lassen sich die 3
Stufen einfach und sicher schalten.
COMF (Nennlüftung)
MIN (Reduzierte Lüftung)
MAX (Intensivlüftung)
Die aktive Stufe wird mittels LED angezeigt.
Über einen verdeckten Drehknopf lässt sich wahlweise
das Luftvolumen in der Nennlüftung zwischen 30...70%
individuell anpassen.
Technische Daten
Bemessungsspannung : 24 V AC
IMax : 83 mA
Material Gehäuse : Kunststoff
Farbe : Signalweiß, ähnlich RAL 9003
Gewicht : 0,1 kg
Gewicht mit Verpackung : 0,1 kg
Breite : 84 mm
Höhe : 99 mm
Tiefe : 32 mm
Breite mit Verpackung : 84 mm
Höhe mit Verpackung : 99 mm
Tiefe mit Verpackung : 32 mm
Verpackungseinheit : 1 Stück
Sortiment : D
GTIN (EAN) : 4012799322443
Hersteller: MAICO
CRA24 B1P 3-Stufenschalter
Artikelnummer: 0044.0414
Menge: 1,000 Stck

**10.2008 VSR ST Z Service-Tool Service-Tool zur Parametrierung der AX-VSR Volumenstromregler (VAV-Reg**
Service-Tool zur Parametrierung der AX-VSR
Volumenstromregler (VAV-Regler) mit Belimo LMV-D3-MP
Antrieb.
Das AX-VSR-Tool-ZTH wird über den Antrieb des
Volumenstromreglers gespeist.
Anschluss via Servicebuchse am Volumenstromregler
mittels beiliegendem Verbindungskabel (Länge: 3 m) oder
am MP/PP-Anschluss, z.B. Anschlussdose, Schaltschrank.
Beim Anschluss des AX-VSR-Tool-ZTH an den
Belimo-Antrieb wird das Bediengerät gestartet und die
Daten des angeschlossenen Antriebs ausgelesen.
Die verfügbaren Einstell- und Bedienoptionen werden
angezeigt.
Veränderbare Parameter:
Sollwert min [m3/h]
Sollwert max [m3/h]
Stufe: Auto / Auf / Zu / Min / Mid / Max / Stop.
Mode: 2 - 10 V / 0 - 10 V
Bedienung mittels Folientastatur und LCD-Anzeige mit 2
x 16 Zeichen sowie Hintergrundbeleuchtung.
Firmware-Upgrade möglich.
Schnittstelle: USB 2.0. USB-Stecker Typ B,
Verbindungskabel (Länge: 1 m) mit Stecker A auf B
beiliegend.
Schutzklasse: III Schutzkleinspannung.
EMV: CE gemäß 2004/108/EG.
Betriebstemperatur: 0...50  C, nicht kondensierend.
Nennspannung: AC 24C, 50/60 Hz, DC 24 V (vom Antrieb).
Leistungsverbrauch Betrieb: 1 W.
Technische Daten
Gewicht : 0,1 kg
Gewicht mit Verpackung : 0,3 kg
Breite : 95 mm
Höhe : 55 mm
Tiefe : 25 mm
Breite mit Verpackung : 120 mm
Höhe mit Verpackung : 70 mm
Tiefe mit Verpackung : 100 mm
Verpackungseinheit : 1 Stück
Sortiment : D
GTIN (EAN) : 4012799322450
Hersteller: MAICO
VSR ST ZTH Service-Tool
Artikelnummer: 0044.0415
Menge: 1,000 Stck

**10.2009 VSB 100 Volumenstromregler Volumenstromregler, Kunststoff, 15 m3/h - 110 m3/h, DN 100**
Volumenstrombegrenzer für Lüftungsgeräte und
Abluftsysteme.
Einfacher Einschub in Rohrleitungen DN 100 bzw. DN 125.
Hohe Regelgenauigkeit.
Wartungsfrei.
Betrieb in beliebiger Lage möglich.
Schnell und sicher einstellbar.
Technische Daten
Druckbereich : 30 Pa - 300 Pa
Volumenstrom : 15 m3/h - 110 m3/h
Einbaulage : beliebig
Material Gehäuse : Kunststoff
Gewicht : 0,1 kg
Gewicht mit Verpackung : 0,11 kg
Nennweite : 100 mm
Breite : 110 mm
Höhe : 110 mm
Tiefe : 110 mm
Breite mit Verpackung : 111 mm
Höhe mit Verpackung : 111 mm
Tiefe mit Verpackung : 111 mm
Verpackungseinheit : 1 Stück
Sortiment : K
GTIN (EAN) : 4012799931096
Hersteller: MAICO
VSB 100 Volumenstromregler
Artikelnummer: 0093.0109
Menge: 1,000 Stck

**10.2010 VSB 125 Volumenstromregler Volumenstromregler, Kunststoff, 40 m3/h - 205 m3/h, DN 125**
Volumenstrombegrenzer für Lüftungsgeräte und
Abluftsysteme.
Einfacher Einschub in Rohrleitungen DN 100 bzw. DN 125.
Hohe Regelgenauigkeit.
Wartungsfrei.
Betrieb in beliebiger Lage möglich.
Schnell und sicher einstellbar.
Technische Daten
Druckbereich : 30 Pa - 300 Pa
Volumenstrom : 40 m3/h - 205 m3/h
Einbaulage : beliebig
Material Gehäuse : Kunststoff
Gewicht : 0,14 kg
Gewicht mit Verpackung : 0,15 kg
Nennweite : 125 mm
Breite : 120 mm
Höhe : 120 mm
Tiefe : 115 mm
Breite mit Verpackung : 121 mm
Höhe mit Verpackung : 121 mm
Tiefe mit Verpackung : 116 mm
Verpackungseinheit : 1 Stück
Sortiment : K
GTIN (EAN) : 4012799931102
Hersteller: MAICO
VSB 125 Volumenstromregler
Artikelnummer: 0093.0110
Menge: 1,000 Stck

**10.2011 WS-MF 32 Montagefüße Montagefüße für die Standaufstellung der zentralen Lüftungsgeräte WR 3 1**
Montagefüße für die Standaufstellung der zentralen
Lüftungsgeräte WR 310/WR 410, WS 320 und WS 470.
Technische Daten
Material : Stahl, verzinkt
Gewicht : 4,47 kg
Gewicht mit Verpackung : 4,94 kg
Breite : 130 mm
Höhe : 298,5 mm
Tiefe : 130 mm
Breite mit Verpackung : 347 mm
Höhe mit Verpackung : 347 mm
Tiefe mit Verpackung : 177 mm
Verpackungseinheit : 4 Stück
Geeignet für Produkte : WS 320..., WS 470..., WR 310,
WR 410
Sortiment : K
GTIN (EAN) : 4012799925583
Hersteller: MAICO
WS-MF 320/470 Montagefüße
Artikelnummer: 0092.0558
Menge: 1,000 Stck

**10.2012 FU 20 Befestigungsfuß Befestigungsfuß zur Montage von Ventilatoren EZL/DZL und EZR/DZR an Wä**
Befestigungsfüße zur Montage von Ventilatoren EZR/DZR
an Wänden, Decken oder auf Konsolen.
Technische Daten
Material : Stahlblech, verzinkt
Gewicht : 0,47 kg
Gewicht mit Verpackung : 0,97 kg
Geeignet für Nennweite : 200 mm
Breite : 243 mm
Höhe : 103 mm
Tiefe : 40 mm
Breite mit Verpackung : 250 mm
Höhe mit Verpackung : 105 mm
Tiefe mit Verpackung : 45 mm
Verpackungseinheit : 2 Stück
Sortiment : C
GTIN (EAN) : 4012799360698
Hersteller: MAICO
FU 20 Befestigungsfuß
Artikelnummer: 0036.0069
Menge: 1,000 Stck

**10.2013 FU 25 Befestigungsfuß Befestigungsfuß zur Montage von Ventilatoren EZL/DZL und EZR/DZR an Wä**
Befestigungsfüße zur Montage von Ventilatoren EZR/DZR
an Wänden, Decken oder auf Konsolen.
Technische Daten
Material : Stahlblech, verzinkt
Gewicht : 0,55 kg
Gewicht mit Verpackung : 1,1 kg
Geeignet für Nennweite : 250 mm
Breite : 288 mm
Höhe : 115 mm
Tiefe : 40 mm
Breite mit Verpackung : 288 mm
Höhe mit Verpackung : 115 mm
Tiefe mit Verpackung : 40 mm
Verpackungseinheit : 2 Stück
Sortiment : C
GTIN (EAN) : 4012799360704
Hersteller: MAICO
FU 25 Befestigungsfuß
Artikelnummer: 0036.0070
Menge: 1,000 Stck

**10.2014 FU 30 Befestigungsfuß Befestigungsfuß zur Montage von Ventilatoren EZL/DZL und EZR/DZR an Wä**
Befestigungsfüße zur Montage von Ventilatoren EZR/DZR
an Wänden, Decken oder auf Konsolen.
Technische Daten
Material : Stahlblech, verzinkt
Gewicht : 0,5 kg
Gewicht mit Verpackung : 1,03 kg
Geeignet für Nennweite : 300 mm
Breite : 292 mm
Höhe : 93 mm
Tiefe : 40 mm
Breite mit Verpackung : 292 mm
Höhe mit Verpackung : 93 mm
Tiefe mit Verpackung : 40 mm
Verpackungseinheit : 2 Stück
Sortiment : C
GTIN (EAN) : 4012799360711
Hersteller: MAICO
FU 30 Befestigungsfuß
Artikelnummer: 0036.0071
Menge: 1,000 Stck

**10.2015 FU 35 Befestigungsfuß Befestigungsfuß zur Montage von Ventilatoren EZL/DZL und EZR/DZR an Wä**
Befestigungsfüße zur Montage von Ventilatoren EZR/DZR
an Wänden, Decken oder auf Konsolen.
Technische Daten
Material : Stahlblech, verzinkt
Gewicht : 0,56 kg
Gewicht mit Verpackung : 1,1 kg
Geeignet für Nennweite : 350 mm
Breite : 319 mm
Höhe : 100 mm
Tiefe : 40 mm
Breite mit Verpackung : 319 mm
Höhe mit Verpackung : 100 mm
Tiefe mit Verpackung : 40 mm
Verpackungseinheit : 2 Stück
Sortiment : C
GTIN (EAN) : 4012799360728
Hersteller: MAICO
FU 35 Befestigungsfuß
Artikelnummer: 0036.0072
Menge: 1,000 Stck

**10.2016 FU 40 Befestigungsfuß Befestigungsfuß zur Montage von Ventilatoren EZL/DZL und EZR/DZR an Wä**
Befestigungsfüße zur Montage von Ventilatoren EZR/DZR
an Wänden, Decken oder auf Konsolen.
Technische Daten
Material : Stahlblech, verzinkt
Gewicht : 0,61 kg
Gewicht mit Verpackung : 1,27 kg
Geeignet für Nennweite : 400 mm
Breite : 350 mm
Höhe : 108 mm
Tiefe : 40 mm
Breite mit Verpackung : 350 mm
Höhe mit Verpackung : 108 mm
Tiefe mit Verpackung : 40 mm
Verpackungseinheit : 2 Stück
Sortiment : C
GTIN (EAN) : 4012799360735
Hersteller: MAICO
FU 40 Befestigungsfuß
Artikelnummer: 0036.0073
Menge: 1,000 Stck

**10.2017 FU 45 Befestigungsfuß Befestigungsfuß zur Montage von Ventilatoren EZL/DZL und EZR/DZR an Wä**
Befestigungsfüße zur Montage von Ventilatoren EZR/DZR
an Wänden, Decken oder auf Konsolen.
Technische Daten
Material : Stahlblech, verzinkt
Gewicht : 0,66 kg
Gewicht mit Verpackung : 1,34 kg
Geeignet für Nennweite : 450 mm
Breite : 385 mm
Höhe : 115 mm
Tiefe : 40 mm
Breite mit Verpackung : 385 mm
Höhe mit Verpackung : 115 mm
Tiefe mit Verpackung : 40 mm
Verpackungseinheit : 2 Stück
Sortiment : C
GTIN (EAN) : 4012799360742
Hersteller: MAICO
FU 45 Befestigungsfuß
Artikelnummer: 0036.0074
Menge: 1,000 Stck

**10.2018 FU 50 Befestigungsfuß Befestigungsfuß zur Montage von Ventilatoren EZL/DZL und EZR/DZR an Wä**
Befestigungsfüße zur Montage von Ventilatoren EZR/DZR
an Wänden, Decken oder auf Konsolen.
Technische Daten
Material : Stahlblech, verzinkt
Gewicht : 0,88 kg
Gewicht mit Verpackung : 1,83 kg
Geeignet für Nennweite : 500 mm
Breite : 423 mm
Höhe : 123 mm
Tiefe : 40 mm
Breite mit Verpackung : 423 mm
Höhe mit Verpackung : 123 mm
Tiefe mit Verpackung : 40 mm
Verpackungseinheit : 2 Stück
Sortiment : C
GTIN (EAN) : 4012799360759
Hersteller: MAICO
FU 50 Befestigungsfuß
Artikelnummer: 0036.0075
Menge: 1,000 Stck

**10.2019 FU 56 Befestigungsfuß Befestigungsfuß zur Montage von Ventilatoren EZL/DZL und EZR/DZR an Wä**
Befestigungsfüße zur Montage von Ventilatoren EZR/DZR
an Wänden, Decken oder auf Konsolen.
Technische Daten
Material : Stahlblech, verzinkt
Gewicht : 1,03 kg
Gewicht mit Verpackung : 2,06 kg
Geeignet für Nennweite : 560 mm
Breite : 485 mm
Höhe : 138 mm
Tiefe : 40 mm
Breite mit Verpackung : 485 mm
Höhe mit Verpackung : 138 mm
Tiefe mit Verpackung : 40 mm
Verpackungseinheit : 2 Stück
Sortiment : C
GTIN (EAN) : 4012799360766
Hersteller: MAICO
FU 56 Befestigungsfuß
Artikelnummer: 0036.0076
Menge: 1,000 Stck

**10.2020 FU 60 Befestigungsfuß Befestigungsfuß zur Montage von Ventilatoren EZL/DZL und EZR/DZR an Wä**
Befestigungsfüße zur Montage von Ventilatoren EZR/DZR
an Wänden, Decken oder auf Konsolen.
Technische Daten
Material : Stahlblech, verzinkt
Gewicht : 1,1 kg
Gewicht mit Verpackung : 2,23 kg
Geeignet für Nennweite : 600 mm
Breite : 517 mm
Höhe : 145 mm
Tiefe : 40 mm
Breite mit Verpackung : 517 mm
Höhe mit Verpackung : 145 mm
Tiefe mit Verpackung : 40 mm
Verpackungseinheit : 2 Stück
Sortiment : C
GTIN (EAN) : 4012799360773
Hersteller: MAICO
FU 60 Befestigungsfuß
Artikelnummer: 0036.0077
Menge: 1,000 Stck

**10.2021 FUM 15/1 Befestigungsfuß Befestigungsfuß zur Montage von Ventilatoren ERM an Wänden, Decken ode**
Befestigungsfüße zur Montage von Ventilatoren ERM an
Wänden, Decken oder auf Konsolen.
Waagerechter und senkrechter Einbau möglich.
Technische Daten
Einbauort : Decke / Wand
Material : Stahlblech, verzinkt
Gewicht : 0,2 kg
Gewicht mit Verpackung : 0,23 kg
Geeignet für Nennweite : 150 mm / 180 mm
Breite : 187 mm
Höhe : 130 mm
Tiefe : 130 mm
Breite mit Verpackung : 187 mm
Höhe mit Verpackung : 130 mm
Tiefe mit Verpackung : 130 mm
Verpackungseinheit : 1 Stück
Sortiment : G
GTIN (EAN) : 4012799360018
Hersteller: MAICO
FUM 15/18 Befestigungsfuß
Artikelnummer: 0036.0001
Menge: 1,000 Stck

**10.2022 FUM 22 Befestigungsfuß Befestigungsfuß zur Montage von Ventilatoren ERM an Wänden, Decken ode**
Befestigungsfüße zur Montage von Ventilatoren ERM an
Wänden, Decken oder auf Konsolen.
Waagerechter und senkrechter Einbau möglich.
Technische Daten
Einbauort : Decke / Wand
Material : Stahlblech, verzinkt
Gewicht : 0,36 kg
Gewicht mit Verpackung : 0,4 kg
Geeignet für Nennweite : 224 mm
Breite : 203 mm
Höhe : 170 mm
Tiefe : 170 mm
Breite mit Verpackung : 203 mm
Höhe mit Verpackung : 170 mm
Tiefe mit Verpackung : 170 mm
Verpackungseinheit : 1 Stück
Sortiment : G
GTIN (EAN) : 4012799360049
Hersteller: MAICO
FUM 22 Befestigungsfuß
Artikelnummer: 0036.0004
Menge: 1,000 Stck

**10.2023 FUM 25 Befestigungsfuß Befestigungsfuß zur Montage von Ventilatoren ERM an Wänden, Decken ode**
Befestigungsfüße zur Montage von Ventilatoren ERM an
Wänden, Decken oder auf Konsolen.
Waagerechter und senkrechter Einbau möglich.
Technische Daten
Einbauort : Decke / Wand
Material : Stahlblech, verzinkt
Gewicht : 0,49 kg
Gewicht mit Verpackung : 0,5 kg
Geeignet für Nennweite : 250 mm
Breite : 232 mm
Höhe : 195 mm
Tiefe : 195 mm
Breite mit Verpackung : 232 mm
Höhe mit Verpackung : 195 mm
Tiefe mit Verpackung : 195 mm
Verpackungseinheit : 1 Stück
Sortiment : G
GTIN (EAN) : 4012799360056
Hersteller: MAICO
FUM 25 Befestigungsfuß
Artikelnummer: 0036.0005
Menge: 1,000 Stck

**10.2024 FUR 10/1 Befestigungsfuß Befestigungsfuß zur Montage von ERR 10.., ERR 12.. und ERR 16/1 an Wän**
Befestigungsfüße zur Montage von ERR-Ventilatoren an
Wänden, Decken oder auf Konsolen.
Technische Daten
Einbauort : Wand / Decke
Material : Stahlblech, verzinkt
Gewicht : 0,21 kg
Gewicht mit Verpackung : 0,22 kg
Geeignet für Nennweite : 100 mm / 125 mm / 160 mm
Breite : 293 mm
Höhe : 65 mm
Tiefe : 50 mm
Breite mit Verpackung : 180 mm
Höhe mit Verpackung : 35 mm
Tiefe mit Verpackung : 70 mm
Verpackungseinheit : 1 Set (2 Stück)
Sortiment : C
GTIN (EAN) : 4012799360872
Hersteller: MAICO
FUR 10/12/16 Befestigungsfuß
Artikelnummer: 0036.0087
Menge: 1,000 Stck

**10.2025 FUR 16S/ Befestigungsfuß Befestigungsfuß zur Montage von ERR 16 N, ERR 16/1 S, ERR 20.. und ERR**
Befestigungsfüße zur Montage von ERR-Ventilatoren an
Wänden, Decken oder auf Konsolen.
Technische Daten
Einbauort : Wand / Decke
Material : Stahlblech, verzinkt
Gewicht : 0,47 kg
Gewicht mit Verpackung : 0,49 kg
Geeignet für Nennweite : 160 mm / 200 mm / 250 mm
Breite : 395 mm
Höhe : 83 mm
Tiefe : 80 mm
Breite mit Verpackung : 220 mm
Höhe mit Verpackung : 40 mm
Tiefe mit Verpackung : 90 mm
Verpackungseinheit : 1 Set (2 Stück)
Sortiment : C
GTIN (EAN) : 4012799360889
Hersteller: MAICO
FUR 16S/20/25 Befestigungsfuß
Artikelnummer: 0036.0088
Menge: 1,000 Stck

**10.2026 FUR 31/1 Befestigungsfuß Befestigungsfuß zur Montage von ERR 31.. an Wänden, Decken oder auf Ko**
Befestigungsfüße zur Montage von ERR-Ventilatoren an
Wänden, Decken oder auf Konsolen.
Technische Daten
Einbauort : Wand / Decke
Material : Stahlblech, verzinkt
Gewicht : 0,75 kg
Gewicht mit Verpackung : 0,77 kg
Geeignet für Nennweite : 315 mm
Breite : 465 mm
Höhe : 130 mm
Tiefe : 130 mm
Breite mit Verpackung : 270 mm
Höhe mit Verpackung : 40 mm
Tiefe mit Verpackung : 140 mm
Verpackungseinheit : 1 Set (2 Stück)
Sortiment : C
GTIN (EAN) : 4012799360896
Hersteller: MAICO
FUR 31/1 Befestigungsfuß
Artikelnummer: 0036.0089
Menge: 1,000 Stck

**10.2027 FUI 63 Befestigungsfuß Befestigungsfüße zur Montage von Ventilatoren DAR/DAR Ex an Wänden, De**
Befestigungsfüße zur Montage von DAR/DAR Ex an Wänden,
Decken oder auf Konsolen.
Durch Epoxidbeschichtung gegen Witterungseinflüsse
geschützt.
Technische Daten
Einbauort : Ventilator
Material : Stahlblech, epoxidbeschichtet
Farbe : grau
Gewicht : 2,8 kg
Gewicht mit Verpackung : 2,8 kg
Nennweite : 630 mm
Breite : 630 mm
Höhe : 241 mm
Tiefe : 40 mm
Breite mit Verpackung : 630 mm
Höhe mit Verpackung : 241 mm
Tiefe mit Verpackung : 40 mm
Verpackungseinheit : 1 Stück
Sortiment : C
GTIN (EAN) : 4012799732259
Hersteller: MAICO
FUI 63 Befestigungsfuß
Artikelnummer: 0073.0225
Menge: 1,000 Stck

**10.2028 FUI 71 Befestigungsfuß Befestigungsfüße zur Montage von Ventilatoren DAR/DAR Ex an Wänden, De**
Befestigungsfüße zur Montage von DAR/DAR Ex an Wänden,
Decken oder auf Konsolen.
Durch Epoxidbeschichtung gegen Witterungseinflüsse
geschützt.
Technische Daten
Einbauort : Ventilator
Material : Stahlblech, epoxidbeschichtet
Farbe : grau
Gewicht : 3,1 kg
Gewicht mit Verpackung : 3,1 kg
Nennweite : 710 mm
Breite : 700 mm
Höhe : 207 mm
Tiefe : 40 mm
Breite mit Verpackung : 700 mm
Höhe mit Verpackung : 207 mm
Tiefe mit Verpackung : 40 mm
Verpackungseinheit : 1 Stück
Sortiment : C
GTIN (EAN) : 4012799732266
Hersteller: MAICO
FUI 71 Befestigungsfuß
Artikelnummer: 0073.0226
Menge: 1,000 Stck

**10.2029 FUI 80 Befestigungsfuß Befestigungsfüße zur Montage von Ventilatoren DAR/DAR Ex an Wänden, De**
Befestigungsfüße zur Montage von DAR/DAR Ex an Wänden,
Decken oder auf Konsolen.
Durch Epoxidbeschichtung gegen Witterungseinflüsse
geschützt.
Technische Daten
Einbauort : Ventilator
Material : Stahlblech, epoxidbeschichtet
Farbe : grau
Gewicht : 3,7 kg
Gewicht mit Verpackung : 3,7 kg
Nennweite : 800 mm
Breite : 800 mm
Höhe : 221 mm
Tiefe : 40 mm
Breite mit Verpackung : 800 mm
Höhe mit Verpackung : 221 mm
Tiefe mit Verpackung : 40 mm
Verpackungseinheit : 1 Stück
Sortiment : C
GTIN (EAN) : 4012799732273
Hersteller: MAICO
FUI 80 Befestigungsfuß
Artikelnummer: 0073.0227
Menge: 1,000 Stck

**10.2030 FUI 90 Befestigungsfuß Befestigungsfüße zur Montage von Ventilatoren DAR/DAR Ex an Wänden, De**
Befestigungsfüße zur Montage von DAR/DAR Ex an Wänden,
Decken oder auf Konsolen.
Durch Epoxidbeschichtung gegen Witterungseinflüsse
geschützt.
Technische Daten
Einbauort : Ventilator
Material : Stahlblech, epoxidbeschichtet
Farbe : grau
Gewicht : 4,5 kg
Gewicht mit Verpackung : 4,5 kg
Nennweite : 900 mm
Breite : 900 mm
Höhe : 242 mm
Tiefe : 40 mm
Breite mit Verpackung : 900 mm
Höhe mit Verpackung : 242 mm
Tiefe mit Verpackung : 40 mm
Verpackungseinheit : 1 Stück
Sortiment : C
GTIN (EAN) : 4012799732280
Hersteller: MAICO
FUI 90 Befestigungsfuß
Artikelnummer: 0073.0228
Menge: 1,000 Stck

**10.2031 FUI 100 Befestigungsfuß Befestigungsfüße zur Montage von Ventilatoren DAR/DAR Ex an Wänden, De**
Befestigungsfüße zur Montage von DAR/DAR Ex an Wänden,
Decken oder auf Konsolen.
Durch Epoxidbeschichtung gegen Witterungseinflüsse
geschützt.
Technische Daten
Einbauort : Ventilator
Material : Stahlblech, epoxidbeschichtet
Farbe : grau
Gewicht : 4,7 kg
Gewicht mit Verpackung : 4,7 kg
Nennweite : 1.000 mm
Breite : 1.000 mm
Höhe : 246 mm
Tiefe : 40 mm
Breite mit Verpackung : 1.000 mm
Höhe mit Verpackung : 246 mm
Tiefe mit Verpackung : 40 mm
Verpackungseinheit : 1 Stück
Sortiment : C
GTIN (EAN) : 4012799732297
Hersteller: MAICO
FUI 100 Befestigungsfuß
Artikelnummer: 0073.0229
Menge: 1,000 Stck

**10.2032 FUI 112 Befestigungsfuß Befestigungsfüße zur Montage von Ventilatoren DAR/DAR Ex an Wänden, De**
Befestigungsfüße zur Montage von DAR/DAR Ex an Wänden,
Decken oder auf Konsolen.
Durch Epoxidbeschichtung gegen Witterungseinflüsse
geschützt.
Technische Daten
Einbauort : Ventilator
Material : Stahlblech, epoxidbeschichtet
Farbe : grau
Gewicht : 6,8 kg
Gewicht mit Verpackung : 6,8 kg
Nennweite : 1.120 mm
Breite : 1.120 mm
Höhe : 340 mm
Tiefe : 50 mm
Breite mit Verpackung : 1.120 mm
Höhe mit Verpackung : 340 mm
Tiefe mit Verpackung : 50 mm
Verpackungseinheit : 1 Stück
Sortiment : C
GTIN (EAN) : 4012799732303
Hersteller: MAICO
FUI 112 Befestigungsfuß
Artikelnummer: 0073.0230
Menge: 1,000 Stck

**10.2033 FUI 125 Befestigungsfuß Befestigungsfüße zur Montage von Ventilatoren DAR/DAR Ex an Wänden, De**
Befestigungsfüße zur Montage von DAR/DAR Ex an Wänden,
Decken oder auf Konsolen.
Durch Epoxidbeschichtung gegen Witterungseinflüsse
geschützt.
Technische Daten
Einbauort : Ventilator
Material : Stahlblech, epoxidbeschichtet
Farbe : grau
Gewicht : 7,7 kg
Gewicht mit Verpackung : 7,7 kg
Nennweite : 1.250 mm
Breite : 1.250 mm
Höhe : 350 mm
Tiefe : 50 mm
Breite mit Verpackung : 1.250 mm
Höhe mit Verpackung : 350 mm
Tiefe mit Verpackung : 50 mm
Verpackungseinheit : 1 Stück
Sortiment : C
GTIN (EAN) : 4012799732310
Hersteller: MAICO
FUI 125 Befestigungsfuß
Artikelnummer: 0073.0231
Menge: 1,000 Stck

**10.2034 FUI 140 Befestigungsfuß Befestigungsfüße zur Montage von Ventilatoren DAR/DAR Ex an Wänden, De**
Befestigungsfüße zur Montage von DAR/DAR Ex an Wänden,
Decken oder auf Konsolen.
Durch Epoxidbeschichtung gegen Witterungseinflüsse
geschützt.
Technische Daten
Einbauort : Ventilator
Material : Stahlblech, epoxidbeschichtet
Farbe : grau
Gewicht : 11 kg
Gewicht mit Verpackung : 11 kg
Nennweite : 1.400 mm
Breite : 1.400 mm
Höhe : 400 mm
Tiefe : 50 mm
Breite mit Verpackung : 1.400 mm
Höhe mit Verpackung : 400 mm
Tiefe mit Verpackung : 50 mm
Verpackungseinheit : 1 Stück
Sortiment : C
GTIN (EAN) : 4012799732327
Hersteller: MAICO
FUI 140 Befestigungsfuß
Artikelnummer: 0073.0232
Menge: 1,000 Stck

**10.2035 FUI 160 Befestigungsfuß Befestigungsfüße zur Montage von Ventilatoren DAR/DAR Ex an Wänden, De**
Befestigungsfüße zur Montage von DAR/DAR Ex an Wänden,
Decken oder auf Konsolen.
Durch Epoxidbeschichtung gegen Witterungseinflüsse
geschützt.
Technische Daten
Einbauort : Ventilator
Material : Stahlblech, epoxidbeschichtet
Farbe : grau
Gewicht : 21,5 kg
Gewicht mit Verpackung : 21,5 kg
Nennweite : 1.600 mm
Breite : 1.600 mm
Höhe : 498 mm
Tiefe : 75 mm
Breite mit Verpackung : 1.600 mm
Höhe mit Verpackung : 498 mm
Tiefe mit Verpackung : 75 mm
Verpackungseinheit : 1 Stück
Sortiment : C
GTIN (EAN) : 4012799732334
Hersteller: MAICO
FUI 160 Befestigungsfuß
Artikelnummer: 0073.0233
Menge: 1,000 Stck

**10.2036 GP 10 Schwingungsdämpfer 4 Schwingungsdämpfer zur vibrationsgedämpften Befestigung von EZL/DZL,**
4 Schwingungsdämpfer zur vibrationsgedämpften
Befestigung von Ventilatoren.
Technische Daten
Material : Stahlblech, verzinkt
Gewicht : 0,03 kg
Gewicht mit Verpackung : 0,1 kg
Breite : 60 mm
Höhe : 18 mm
Tiefe : 35 mm
Breite mit Verpackung : 80 mm
Höhe mit Verpackung : 30 mm
Tiefe mit Verpackung : 80 mm
Verpackungseinheit : 4 Stück
Sortiment : C
GTIN (EAN) : 4012799921516
Hersteller: MAICO
GP 10 Schwingungsdämpfer
Artikelnummer: 0092.0151
Menge: 1,000 Stck

**10.2037 GP 20 Schwingungsdämpfer 4 Schwingungsdämpfer zur vibrationsgedämpften Befestigung von EZL/DZL,**
4 Schwingungsdämpfer zur vibrationsgedämpften
Befestigung von Ventilatoren.
Technische Daten
Material : Stahlblech, verzinkt
Gewicht : 0,1 kg
Gewicht mit Verpackung : 0,41 kg
Breite : 90 mm
Höhe : 29 mm
Tiefe : 50 mm
Breite mit Verpackung : 170 mm
Höhe mit Verpackung : 40 mm
Tiefe mit Verpackung : 80 mm
Verpackungseinheit : 4 Stück
Sortiment : C
GTIN (EAN) : 4012799921523
Hersteller: MAICO
GP 20 Schwingungsdämpfer
Artikelnummer: 0092.0152
Menge: 1,000 Stck

**10.2038 GPI 10-2 Schwingungsdämpfer 4 Schwingungsdämpfer zur vibrationsgedämpften Befestigung von DAR/DAR**
Schwingungsdämpfer zur vibrationsgedämpften Befestigung
von Ventilatoren.
Die Traglast bezieht sich auf einen Schwingungsdämpfer.
Zur korrekten Auslegung werden 4 Schwingungsdämpfer
benötigt (Verpackungseinheit: 4 Stück).
Technische Daten
Material : Stahl/Kunststoff
Farbe : schwarz
Gewicht : 0,02 kg
Gewicht mit Verpackung : 0,02 kg
Maximaltraglast : 20 kg
Mindesttraglast : 10 kg
Breite : 20 mm
Höhe : 15 mm
Tiefe : 20 mm
Breite mit Verpackung : 20 mm
Höhe mit Verpackung : 15 mm
Tiefe mit Verpackung : 20 mm
Verpackungseinheit : 4 Stück
Sortiment : C
GTIN (EAN) : 4012799732730
Hersteller: MAICO
GPI 10-20 Schwingungsdämpfer
Artikelnummer: 0073.0273
Menge: 1,000 Stck

**10.2039 GPI 21-4 Schwingungsdämpfer 4 Schwingungsdämpfer zur vibrationsgedämpften Befestigung von DAR/DAR**
Schwingungsdämpfer zur vibrationsgedämpften Befestigung
von Ventilatoren.
Die Traglast bezieht sich auf einen Schwingungsdämpfer.
Zur korrekten Auslegung werden 4 Schwingungsdämpfer
benötigt (Verpackungseinheit: 4 Stück).
Technische Daten
Material : Stahl/Kunststoff
Farbe : schwarz
Gewicht : 0,05 kg
Gewicht mit Verpackung : 0,05 kg
Maximaltraglast : 45 kg
Mindesttraglast : 21 kg
Breite : 30 mm
Höhe : 20 mm
Tiefe : 30 mm
Breite mit Verpackung : 30 mm
Höhe mit Verpackung : 20 mm
Tiefe mit Verpackung : 30 mm
Verpackungseinheit : 4 Stück
Sortiment : C
GTIN (EAN) : 4012799732747
Hersteller: MAICO
GPI 21-45 Schwingungsdämpfer
Artikelnummer: 0073.0274
Menge: 1,000 Stck

**10.2040 GPI 46-6 Schwingungsdämpfer 4 Schwingungsdämpfer zur vibrationsgedämpften Befestigung von DAR/DAR**
Schwingungsdämpfer zur vibrationsgedämpften Befestigung
von Ventilatoren.
Die Traglast bezieht sich auf einen Schwingungsdämpfer.
Zur korrekten Auslegung werden 4 Schwingungsdämpfer
benötigt (Verpackungseinheit: 4 Stück).
Technische Daten
Material : Stahl/Kunststoff
Farbe : schwarz
Gewicht : 0,09 kg
Gewicht mit Verpackung : 0,09 kg
Maximaltraglast : 65 kg
Mindesttraglast : 46 kg
Breite : 40 mm
Höhe : 30 mm
Tiefe : 40 mm
Breite mit Verpackung : 40 mm
Höhe mit Verpackung : 30 mm
Tiefe mit Verpackung : 40 mm
Verpackungseinheit : 4 Stück
Sortiment : C
GTIN (EAN) : 4012799732754
Hersteller: MAICO
GPI 46-65 Schwingungsdämpfer
Artikelnummer: 0073.0275
Menge: 1,000 Stck

**10.2041 GPI 66-1 Schwingungsdämpfer 4 Schwingungsdämpfer zur vibrationsgedämpften Befestigung von DAR/DAR**
Schwingungsdämpfer zur vibrationsgedämpften Befestigung
von Ventilatoren.
Die Traglast bezieht sich auf einen Schwingungsdämpfer.
Zur korrekten Auslegung werden 4 Schwingungsdämpfer
benötigt (Verpackungseinheit: 4 Stück).
Technische Daten
Material : Stahl/Kunststoff
Farbe : schwarz
Gewicht : 0,14 kg
Gewicht mit Verpackung : 0,14 kg
Maximaltraglast : 130 kg
Mindesttraglast : 66 kg
Breite : 50 mm
Höhe : 30 mm
Tiefe : 50 mm
Breite mit Verpackung : 50 mm
Höhe mit Verpackung : 30 mm
Tiefe mit Verpackung : 50 mm
Verpackungseinheit : 4 Stück
Sortiment : C
GTIN (EAN) : 4012799732761
Hersteller: MAICO
GPI 66-130 Schwingungsdämpfer
Artikelnummer: 0073.0276
Menge: 1,000 Stck

**10.2042 GPI 131- Schwingungsdämpfer 4 Schwingungsdämpfer zur vibrationsgedämpften Befestigung von DAR/DAR**
Schwingungsdämpfer zur vibrationsgedämpften Befestigung
von Ventilatoren.
Die Traglast bezieht sich auf einen Schwingungsdämpfer.
Zur korrekten Auslegung werden 4 Schwingungsdämpfer
benötigt (Verpackungseinheit: 4 Stück).
Technische Daten
Material : Stahl/Kunststoff
Farbe : schwarz
Gewicht : 0,4 kg
Gewicht mit Verpackung : 0,4 kg
Maximaltraglast : 220 kg
Mindesttraglast : 131 kg
Breite : 75 mm
Höhe : 50 mm
Tiefe : 75 mm
Breite mit Verpackung : 75 mm
Höhe mit Verpackung : 50 mm
Tiefe mit Verpackung : 75 mm
Verpackungseinheit : 4 Stück
Sortiment : C
GTIN (EAN) : 4012799732778
Hersteller: MAICO
GPI 131-220 Schwingungsdämpfer
Artikelnummer: 0073.0277
Menge: 1,000 Stck

**10.2043 GPI 221- Schwingungsdämpfer 4 Schwingungsdämpfer zur vibrationsgedämpften Befestigung von DAR/DAR**
Schwingungsdämpfer zur vibrationsgedämpften Befestigung
von Ventilatoren.
Die Traglast bezieht sich auf einen Schwingungsdämpfer.
Zur korrekten Auslegung werden 4 Schwingungsdämpfer
benötigt (Verpackungseinheit: 4 Stück).
Technische Daten
Material : Stahl/Kunststoff
Farbe : schwarz
Gewicht : 0,85 kg
Gewicht mit Verpackung : 0,85 kg
Maximaltraglast : 400 kg
Mindesttraglast : 221 kg
Breite : 100 mm
Höhe : 40 mm
Tiefe : 100 mm
Breite mit Verpackung : 100 mm
Höhe mit Verpackung : 40 mm
Tiefe mit Verpackung : 100 mm
Verpackungseinheit : 4 Stück
Sortiment : C
GTIN (EAN) : 4012799732785
Hersteller: MAICO
GPI 221-400 Schwingungsdämpfer
Artikelnummer: 0073.0278
Menge: 1,000 Stck

**10.2044 KSD-D Schallentkopplungsset 4 Gummidämmelemente mit verzinkter Unterlegscheibe zur körperschallent**
4 Gummidämmelemente mit verzinkter Unterlegscheibe zur
körperschallentkoppelten Deckenmontage der
Lüftungsboxen ESR... nach DIN 4109.
Weiteres Befestigungsmaterial wie Gewindestangen,
Muttern etc. sind nicht im Lieferumfang.
Technische Daten
Material : thermoplastisches Elastomer (TPE)
Farbe : schwarz
Gewicht : 0,03 kg
Gewicht mit Verpackung : 0,04 kg
Brandschutz : Brandklasse B2 nach DIN 4102, nicht
abtropfend
Breite : 80 mm
Höhe : 50 mm
Tiefe : 50 mm
Breite mit Verpackung : 80 mm
Höhe mit Verpackung : 30 mm
Tiefe mit Verpackung : 50 mm
Gewinde : M8
Umgebungstemperatur : -50  C bis 110  C
Verpackungseinheit : 4 Stück
Sortiment : C
GTIN (EAN) : 4012799925217
Hersteller: MAICO
KSD-D Schallentkopplungsset
Artikelnummer: 0092.0521
Menge: 1,000 Stck

**10.2045 WS-BWU 1 Befestigungswinkel Universal Befestigungswinkel zur Montage der zentralen Lüftungsgeräte WS 120 Tri**
Befestigungswinkel zur Montage der zentralen
Lüftungsgeräte WS 120 Trio, WS 160 Flat und WS 300 Flat
an die Wand und Decke.
Der Winkel kann in verschiedenen Positionen am Gerät
montiert werden, so dass die Gerätebefestigung
vereinfacht wird.
Technische Daten
Einbauort : Wand / Decke
Material : Stahlblech, verzinkt
Gewicht : 0,02 kg
Gewicht mit Verpackung : 0,07 kg
Breite : 60 mm
Höhe : 60 mm
Tiefe : 3 mm
Breite mit Verpackung : 170 mm
Höhe mit Verpackung : 80 mm
Tiefe mit Verpackung : 155 mm
Verpackungseinheit : 4 Stück
Geeignet für Produkte : WS 160 Flat...
Sortiment : K
GTIN (EAN) : 4012799925675
Hersteller: MAICO
WS-BWU 160 Befestigungswinkel Universal
Artikelnummer: 0092.0567
Menge: 1,000 Stck

**10.2046 WS-BWD 1 Befestigungswinkel Decke Befestigungswinkel mit Dämpfungselement zur Montage der zentralen Lüft**
Befestigungswinkel zur Montage der zentralen
Lüftungsgeräte WS 120 Trio, WS 160 Flat und WS 300 Flat
an die Decke.
Durch das integrierte Dämpfungselement wird das Gerät
von der Decke schalltechnisch abgekoppelt.
Technische Daten
Einbauort : Decke
Material : Stahlblech, verzinkt
Gewicht : 0,84 kg
Gewicht mit Verpackung : 0,9 kg
Breite : 40 mm
Höhe : 132 mm
Tiefe : 53 mm
Breite mit Verpackung : 170 mm
Höhe mit Verpackung : 160 mm
Tiefe mit Verpackung : 80 mm
Verpackungseinheit : 4 Stück
Geeignet für Produkte : WS 160 Flat...
Sortiment : K
GTIN (EAN) : 4012799925668
Hersteller: MAICO
WS-BWD 160 Befestigungswinkel Decke
Artikelnummer: 0092.0566
Menge: 1,000 Stck

**10.2047 DMW-MV45 Befestigungswinkel Decke Befestigungswinkel Decke ist nur in Verbindung mit dem entsprechenden**
Zur hängenden Deckenmontage der horizontalen Geräte
wird das Gerät mit Deckenmontagewinkel für
Gewindestangen M12 ausgestattet.
Ebenso werden zugehörige Kühlregister und/oder
Schalldämpfer mit den Deckenmontagewinkel ausgerüstet.
Die Profilfüße zur stehenden Bodenmontage entfallen
dabei und die Bauhöhe reduziert sich um das Maß der
Profilfüße (100 mm).
Technische Daten
Einbauort : außen am Gerät
Material : Stahlblech
Farbe : unlackiert
Gewicht : 0,2 kg
Gewicht mit Verpackung : 0,24 kg
Breite : 270 mm
Höhe : 3 mm
Tiefe : 270 mm
Breite mit Verpackung : 163 mm
Höhe mit Verpackung : 196 mm
Tiefe mit Verpackung : 25 mm
Verpackungseinheit : 4 Stück
Sortiment : X
GTIN (EAN) : 4012799986553
Hersteller: MAICO
DMW-MV4512-CM Befestigungswinkel Decke
Artikelnummer: 0043.2777
Menge: 1,000 Stck

**10.2048 DMW-MV45 Befestigungswinkel Decke Befestigungswinkel Decke ist nur in Verbindung mit dem entsprechenden**
Zur hängenden Deckenmontage der horizontalen Geräte
wird das Gerät mit Deckenmontagewinkel für
Gewindestangen M12 ausgestattet.
Ebenso werden zugehörige Kühlregister und/oder
Schalldämpfer mit den Deckenmontagewinkel ausgerüstet.
Die Profilfüße zur stehenden Bodenmontage entfallen
dabei und die Bauhöhe reduziert sich um das Maß der
Profilfüße (100 mm).
Technische Daten
Einbauort : außen am Gerät
Material : Stahlblech
Farbe : unlackiert
Gewicht : 0,2 kg
Gewicht mit Verpackung : 0,24 kg
Breite : 270 mm
Höhe : 3 mm
Tiefe : 270 mm
Breite mit Verpackung : 163 mm
Höhe mit Verpackung : 196 mm
Tiefe mit Verpackung : 25 mm
Verpackungseinheit : 4 Stück
Sortiment : X
GTIN (EAN) : 4012799986560
Hersteller: MAICO
DMW-MV4516-CM Befestigungswinkel Decke
Artikelnummer: 0043.2778
Menge: 1,000 Stck

**10.2049 DMW-MV45 Befestigungswinkel Decke Befestigungswinkel Decke ist nur in Verbindung mit dem entsprechenden**
Zur hängenden Deckenmontage der horizontalen Geräte
wird das Gerät mit Deckenmontagewinkel für
Gewindestangen M12 ausgestattet.
Ebenso werden zugehörige Kühlregister und/oder
Schalldämpfer mit den Deckenmontagewinkel ausgerüstet.
Die Profilfüße zur stehenden Bodenmontage entfallen
dabei und die Bauhöhe reduziert sich um das Maß der
Profilfüße (100 mm).
Technische Daten
Einbauort : außen am Gerät
Material : Stahlblech
Farbe : unlackiert
Gewicht : 0,2 kg
Gewicht mit Verpackung : 0,24 kg
Breite : 270 mm
Höhe : 3 mm
Tiefe : 270 mm
Breite mit Verpackung : 163 mm
Höhe mit Verpackung : 196 mm
Tiefe mit Verpackung : 25 mm
Verpackungseinheit : 4 Stück
Sortiment : X
GTIN (EAN) : 4012799986577
Hersteller: MAICO
DMW-MV4523-CM Befestigungswinkel Decke
Artikelnummer: 0043.2779
Menge: 1,000 Stck

**10.2050 DMW-MV45 Befestigungswinkel Decke Befestigungswinkel Decke ist nur in Verbindung mit dem entsprechenden**
Zur hängenden Deckenmontage der horizontalen Geräte
wird das Gerät mit Deckenmontagewinkel für
Gewindestangen M12 ausgestattet.
Ebenso werden zugehörige Kühlregister und/oder
Schalldämpfer mit den Deckenmontagewinkel ausgerüstet.
Die Profilfüße zur stehenden Bodenmontage entfallen
dabei und die Bauhöhe reduziert sich um das Maß der
Profilfüße (100 mm).
Technische Daten
Einbauort : außen am Gerät
Material : Stahlblech
Farbe : unlackiert
Gewicht : 0,2 kg
Gewicht mit Verpackung : 0,24 kg
Breite : 270 mm
Höhe : 3 mm
Tiefe : 270 mm
Breite mit Verpackung : 163 mm
Höhe mit Verpackung : 196 mm
Tiefe mit Verpackung : 25 mm
Verpackungseinheit : 6 Stück
Sortiment : X
GTIN (EAN) : 4012799986584
Hersteller: MAICO
DMW-MV4540-CM Befestigungswinkel Decke
Artikelnummer: 0043.2780
Menge: 1,000 Stck

**10.2051 DMW-MV45 Befestigungswinkel Decke Befestigungswinkel Decke ist nur in Verbindung mit dem entsprechenden**
Zur hängenden Deckenmontage der horizontalen Geräte
wird das Gerät mit Deckenmontagewinkel für
Gewindestangen M12 ausgestattet.
Ebenso werden zugehörige Kühlregister und/oder
Schalldämpfer mit den Deckenmontagewinkel ausgerüstet.
Die Profilfüße zur stehenden Bodenmontage entfallen
dabei und die Bauhöhe reduziert sich um das Maß der
Profilfüße (100 mm).
Technische Daten
Einbauort : außen am Gerät
Material : Stahlblech
Farbe : unlackiert
Gewicht : 0,2 kg
Gewicht mit Verpackung : 0,24 kg
Breite : 270 mm
Höhe : 3 mm
Tiefe : 270 mm
Breite mit Verpackung : 163 mm
Höhe mit Verpackung : 196 mm
Tiefe mit Verpackung : 25 mm
Verpackungseinheit : 6 Stück
Sortiment : X
GTIN (EAN) : 4012799986591
Hersteller: MAICO
DMW-MV4555-CM Befestigungswinkel Decke
Artikelnummer: 0043.2781
Menge: 1,000 Stck

**10.2052 WSK 150 Wandhalter Wandkonsole zur Befestigung des zentralen Lüftungsgeräts WS 150**
Wandkonsolen zur Befestigung des Lüftungsgeräts WS 150.
Technische Daten
Einbauort : Wand
Material : Stahlblech, pulverbeschichtet
Farbe : schwarz
Gewicht : 4,16 kg
Gewicht mit Verpackung : 4,7 kg
Breite : 928 mm
Höhe : 320 mm
Tiefe : 450 mm
Breite mit Verpackung : 750 mm
Höhe mit Verpackung : 50 mm
Tiefe mit Verpackung : 700 mm
Verpackungseinheit : 1 Stück
Geeignet für Produkte : WS 150
Sortiment : K
GTIN (EAN) : 4012799184584
Hersteller: MAICO
WSK 150 Wandhalter
Artikelnummer: 0018.0458
Menge: 1,000 Stck

**10.2053 QW 71 Quadratische Wandplatte Quadratische Wandplatte zur Montage von DAS 71 Ventilatoren**
Wandplatte zur Montage von DAS-Ventilatoren.
Technische Daten
Einbauort : Wand
Einbaulage : senkrecht
Material : Stahl, lackiert
Gewicht : 22,5 kg
Gewicht mit Verpackung : 23,5 kg
Geeignet für Nennweite : 710 mm
Breite : 1.120 mm
Höhe : 1.120 mm
Tiefe : 5 mm
Breite mit Verpackung : 1.130 mm
Höhe mit Verpackung : 1.130 mm
Tiefe mit Verpackung : 10 mm
Verpackungseinheit : 1 Stück
Sortiment : C
GTIN (EAN) : 4012799530138
Hersteller: MAICO
QW 71 Quadratische Wandplatte
Artikelnummer: 0053.0013
Menge: 1,000 Stck

**10.2054 QW 80 Quadratische Wandplatte Quadratische Wandplatte zur Montage von DAS 80 Ventilatoren**
Wandplatte zur Montage von DAS-Ventilatoren.
Technische Daten
Einbauort : Wand
Einbaulage : senkrecht
Material : Stahl, lackiert
Gewicht : 23,5 kg
Gewicht mit Verpackung : 24,5 kg
Geeignet für Nennweite : 800 mm
Breite : 1.210 mm
Höhe : 1.210 mm
Tiefe : 5 mm
Breite mit Verpackung : 1.220 mm
Höhe mit Verpackung : 1.220 mm
Tiefe mit Verpackung : 10 mm
Verpackungseinheit : 1 Stück
Sortiment : C
GTIN (EAN) : 4012799530145
Hersteller: MAICO
QW 80 Quadratische Wandplatte
Artikelnummer: 0053.0014
Menge: 1,000 Stck

**10.2055 QW 90 Quadratische Wandplatte Quadratische Wandplatte zur Montage von DAS 90 Ventilatoren**
Wandplatte zur Montage von DAS-Ventilatoren.
Technische Daten
Einbauort : Wand
Einbaulage : senkrecht
Material : Stahl, lackiert
Gewicht : 27,5 kg
Gewicht mit Verpackung : 28,5 kg
Geeignet für Nennweite : 900 mm
Breite : 1.320 mm
Höhe : 1.320 mm
Tiefe : 5 mm
Breite mit Verpackung : 1.330 mm
Höhe mit Verpackung : 1.330 mm
Tiefe mit Verpackung : 10 mm
Verpackungseinheit : 1 Stück
Sortiment : C
GTIN (EAN) : 4012799530152
Hersteller: MAICO
QW 90 Quadratische Wandplatte
Artikelnummer: 0053.0015
Menge: 1,000 Stck

**10.2056 QW 100 Quadratische Wandplatte Quadratische Wandplatte zur Montage von DAS 100 Ventilatoren**
Wandplatte zur Montage von DAS-Ventilatoren.
Technische Daten
Einbauort : Wand
Einbaulage : senkrecht
Material : Stahl, lackiert
Gewicht : 39 kg
Gewicht mit Verpackung : 40 kg
Geeignet für Nennweite : 1.000 mm
Breite : 1.420 mm
Höhe : 1.420 mm
Tiefe : 5 mm
Breite mit Verpackung : 1.430 mm
Höhe mit Verpackung : 1.430 mm
Tiefe mit Verpackung : 10 mm
Verpackungseinheit : 1 Stück
Sortiment : C
GTIN (EAN) : 4012799530169
Hersteller: MAICO
QW 100 Quadratische Wandplatte
Artikelnummer: 0053.0016
Menge: 1,000 Stck

**10.2057 QW 112 Quadratische Wandplatte Quadratische Wandplatte zur Montage von DAS 112 Ventilatoren**
Wandplatte zur Montage von DAS-Ventilatoren.
Technische Daten
Einbauort : Wand
Einbaulage : senkrecht
Material : Stahl, lackiert
Gewicht : 47,5 kg
Gewicht mit Verpackung : 49 kg
Geeignet für Nennweite : 1.125 mm
Breite : 1.570 mm
Höhe : 1.570 mm
Tiefe : 5 mm
Breite mit Verpackung : 1.580 mm
Höhe mit Verpackung : 1.580 mm
Tiefe mit Verpackung : 10 mm
Verpackungseinheit : 1 Stück
Sortiment : C
GTIN (EAN) : 4012799530176
Hersteller: MAICO
QW 112 Quadratische Wandplatte
Artikelnummer: 0053.0017
Menge: 1,000 Stck

**10.2058 QW 125 Quadratische Wandplatte Quadratische Wandplatte zur Montage von DAS 125 Ventilatoren**
Wandplatte zur Montage von DAS-Ventilatoren.
Technische Daten
Einbauort : Wand
Einbaulage : senkrecht
Material : Stahl, lackiert
Gewicht : 58 kg
Gewicht mit Verpackung : 59 kg
Geeignet für Nennweite : 1.250 mm
Breite : 1.720 mm
Höhe : 1.720 mm
Tiefe : 5 mm
Breite mit Verpackung : 1.730 mm
Höhe mit Verpackung : 1.730 mm
Tiefe mit Verpackung : 10 mm
Verpackungseinheit : 1 Stück
Sortiment : C
GTIN (EAN) : 4012799530183
Hersteller: MAICO
QW 125 Quadratische Wandplatte
Artikelnummer: 0053.0018
Menge: 1,000 Stck

**10.2059 WS 120 T Montageplatte Montageplatte für Trio Geräte**
Montageplatte WS 120 Trio L MP für eine genaue
wandseitige Platzierung der Fort- und Außenluft im
Rohbau.
Verteilungsoption mittels Kombiwandstutzen.
Für querdurchströmende WS 120 Trio Versionen kann die
Montageplatte mittels Sollbruchstellen leicht getrennt
werden.
Technische Daten
Einbauort : Wand
Material : Blech, Kunststoff
Farbe : silber / schwarz
Gewicht : 2,2 kg
Gewicht mit Verpackung : 2,26 kg
Nennweite : 125 mm
Geeignet für Nennweite : 125 mm
Breite : 320 mm
Höhe : 180 mm
Tiefe : 660 mm
Breite mit Verpackung : 325 mm
Höhe mit Verpackung : 188 mm
Tiefe mit Verpackung : 685 mm
Fördermitteltemperatur bei IMax : -40  C bis 95  C
Umgebungstemperatur : -40  C bis 95  C
Verpackungseinheit : 1 Stück
Sortiment : K
GTIN (EAN) : 4012799925873
Hersteller: MAICO
WS 120 Trio L MP Montageplatte
Artikelnummer: 0092.0587
Menge: 1,000 Stck

**10.2060 WS 75 H Montageplatte Montageplatte zum Einbau WS 75 H ohne Schmuckabdeckung**
Montageplatte zum Einbau auf die Außenwand für
Lüftungsgeräte mit Wärmerückgewinnung WS 75 Powerbox H
ohne Rohbaumontage-Set für eine Wandstärke bis 500 mm.
WS 75 H MP besitzt keine Vorrichtung für den Einsatz
von Abdeckungen für Lüftungsgerät mit
Wärmerückgewinnung WS 75 Powerbox H.
Lieferumfang:
Montageplatte.
WW 90: zwei Wandhülsen (Ï 125 mm Außen, Ï 90 mm Innen,
Länge 500 mm) aus EPP mit jeweils zwei
Putzschutzdeckeln.
Technische Daten
Einbauort : Wand
Material : Kunststoff EPP/ verzinktes Stahlblech
Farbe : schwarz / silber
Gewicht : 2 kg
Gewicht mit Verpackung : 2,05 kg
Anschlussdurchmesser : 90 mm
Breite : 290 mm
Höhe : 135 mm
Tiefe : 580 mm
Breite mit Verpackung : 292 mm
Höhe mit Verpackung : 138 mm
Tiefe mit Verpackung : 582 mm
Verpackungseinheit : 1 Stück
Sortiment : K
GTIN (EAN) : 4012799981152
Hersteller: MAICO
WS 75 H MP Montageplatte
Artikelnummer: 0092.0610
Menge: 1,000 Stck

**10.2061 WSD 20-4 Wetterschutzdach Wetterschutzdach für Motor der Abluftboxen EKR 20-2 bis EKR 40-2**
Wetterschutzdach für Abluftboxen EKR-2.
Das Wetterschutzdach schützt die Motoren der
Abluftboxen und soll verwendet werden, wenn die
EKR-2-Boxen direkt der Witterung ausgesetzt sind.
Das Wetterschutzdach WSD 20-40 passt zu allen
Nenngrößen der Abluftbox EKR-2. Es wird einfach an die
Tür der Abluftbox mit vier Blechschrauben oder Nieten
montiert. Die exakte Position geben vier werksseitige
Bohrungen in der Tür vor.
Technische Daten
Einbau : außen
Einbauort : Außenwand
Material : Stahlblech, verzinkt
Gewicht : 1,5 kg
Gewicht mit Verpackung : 1,68 kg
Breite : 330 mm
Höhe : 290 mm
Tiefe : 130 mm
Breite mit Verpackung : 335 mm
Höhe mit Verpackung : 305 mm
Tiefe mit Verpackung : 140 mm
Verpackungseinheit : 1 Stück
Sortiment : C
GTIN (EAN) : 4012799490838
Hersteller: MAICO
WSD 20-40 Wetterschutzdach
Artikelnummer: 0149.0083
Menge: 1,000 Stck

**10.2062 WSD 20 E Wetterschutzdach Wetterschutzdach für Motor der Abluftbox EKR-3 20 EC**
Wetterschutzdach für Abluftboxen EKR-3 EC.
Das Wetterschutzdach schützt die Motoren der
Abluftboxen und soll verwendet werden, wenn die EKR-3
EC-Boxen direkt der Witterung ausgesetzt sind.
Technische Daten
Einbauort : im Gerät
Material : Stahlblech, verzinkt
Farbe : silber
Gewicht : 1,4 kg
Gewicht mit Verpackung : 1,5 kg
Breite : 405 mm
Höhe : 126 mm
Tiefe : 223 mm
Breite mit Verpackung : 410 mm
Höhe mit Verpackung : 130 mm
Tiefe mit Verpackung : 225 mm
Verpackungseinheit : 1 Stück
Sortiment : E
GTIN (EAN) : 4012799186151
Hersteller: MAICO
WSD 20 EC Wetterschutzdach
Artikelnummer: 0018.0615
Menge: 1,000 Stck

**10.2063 WSD 25 E Wetterschutzdach Wetterschutzdach für Motor der Abluftbox EKR-3 25 EC**
Wetterschutzdach für Abluftboxen EKR-3 EC.
Das Wetterschutzdach schützt die Motoren der
Abluftboxen und soll verwendet werden, wenn die EKR-3
EC-Boxen direkt der Witterung ausgesetzt sind.
Technische Daten
Einbauort : im Gerät
Material : Stahlblech, verzinkt
Farbe : silber
Gewicht : 1,5 kg
Gewicht mit Verpackung : 1,6 kg
Breite : 459 mm
Höhe : 126 mm
Tiefe : 273 mm
Breite mit Verpackung : 465 mm
Höhe mit Verpackung : 130 mm
Tiefe mit Verpackung : 275 mm
Verpackungseinheit : 1 Stück
Sortiment : E
GTIN (EAN) : 4012799186168
Hersteller: MAICO
WSD 25 EC Wetterschutzdach
Artikelnummer: 0018.0616
Menge: 1,000 Stck

**10.2064 RD-MV451 Wetterschutzdach Regendach als Wetterschutz für das RLT 1200 MV4512H. Bestellung mit RL**
Regendach als Wetterschutz für das RLT-Gerät bei
Außenaufstellung.
Mehrteilige Ausführung zum Aufschrauben auf die
Geräteoberseite zum Schutz vor Regen, Schnee und
Sonneneinstrahlung.
Pulverbeschichtet.
Technische Daten
Ausführung : für horizontale Gerätereihe
Einbauort : außen
Material : Stahlblech, verzinkt
Farbe : weiß ähnlich RAL 7047
Gewicht : 26 kg
Gewicht mit Verpackung : 30,7 kg
Breite : 2.190 mm
Höhe : 103 mm
Tiefe : 1.230 mm
Breite mit Verpackung : 1.270 mm
Höhe mit Verpackung : 341 mm
Tiefe mit Verpackung : 1.379 mm
Verpackungseinheit : 1 Stück
Sortiment : X
GTIN (EAN) : 4012799985853
Hersteller: MAICO
RD-MV4512-H-RF Wetterschutzdach
Artikelnummer: 0043.2695
Menge: 1,000 Stck

**10.2065 RD-MV451 Wetterschutzdach Regendach als Wetterschutz für das RLT 1600 MV4516H. Bestellung mit RL**
Regendach als Wetterschutz für das RLT-Gerät bei
Außenaufstellung.
Mehrteilige Ausführung zum Aufschrauben auf die
Geräteoberseite zum Schutz vor Regen, Schnee und
Sonneneinstrahlung.
Pulverbeschichtet.
Technische Daten
Ausführung : für horizontale Gerätereihe
Einbauort : außen
Material : Stahlblech, verzinkt
Farbe : weiß ähnlich RAL 7047
Gewicht : 26 kg
Gewicht mit Verpackung : 30,7 kg
Breite : 2.250 mm
Höhe : 103 mm
Tiefe : 1.230 mm
Breite mit Verpackung : 1.300 mm
Höhe mit Verpackung : 341 mm
Tiefe mit Verpackung : 1.379 mm
Verpackungseinheit : 1 Stück
Sortiment : X
GTIN (EAN) : 4012799985877
Hersteller: MAICO
RD-MV4516-H-RF Wetterschutzdach
Artikelnummer: 0043.2697
Menge: 1,000 Stck

**10.2066 RD-MV452 Wetterschutzdach Regendach als Wetterschutz für das RLT 2300 MV4523H. Bestellung mit RL**
Regendach als Wetterschutz für das RLT-Gerät bei
Außenaufstellung.
Mehrteilige Ausführung zum Aufschrauben auf die
Geräteoberseite zum Schutz vor Regen, Schnee und
Sonneneinstrahlung.
Pulverbeschichtet.
Technische Daten
Ausführung : für horizontale Gerätereihe
Einbauort : außen
Material : Stahlblech, verzinkt
Farbe : weiß ähnlich RAL 7047
Gewicht : 32 kg
Gewicht mit Verpackung : 40,5 kg
Breite : 2.395 mm
Höhe : 103 mm
Tiefe : 1.430 mm
Breite mit Verpackung : 1.373 mm
Höhe mit Verpackung : 341 mm
Tiefe mit Verpackung : 1.579 mm
Verpackungseinheit : 1 Stück
Sortiment : X
GTIN (EAN) : 4012799985891
Hersteller: MAICO
RD-MV4523-H-RF Wetterschutzdach
Artikelnummer: 0043.2699
Menge: 1,000 Stck

**10.2067 RD-MV454 Wetterschutzdach Regendach als Wetterschutz für das RLT 4000 MV4540H. Bestellung mit RL**
Regendach als Wetterschutz für das RLT-Gerät bei
Außenaufstellung.
Mehrteilige Ausführung zum Aufschrauben auf die
Geräteoberseite zum Schutz vor Regen, Schnee und
Sonneneinstrahlung.
Pulverbeschichtet.
Technische Daten
Ausführung : für horizontale Gerätereihe
Einbauort : außen
Material : Stahlblech, verzinkt
Farbe : weiß ähnlich RAL 7047
Gewicht : 46 kg
Gewicht mit Verpackung : 55,1 kg
Breite : 2.980 mm
Höhe : 103 mm
Tiefe : 1.630 mm
Breite mit Verpackung : 1.150 mm
Höhe mit Verpackung : 341 mm
Tiefe mit Verpackung : 1.779 mm
Verpackungseinheit : 1 Stück
Sortiment : X
GTIN (EAN) : 4012799985914
Hersteller: MAICO
RD-MV4540-H-RF Wetterschutzdach
Artikelnummer: 0043.2701
Menge: 1,000 Stck

**10.2068 RD-MV455 Wetterschutzdach Regendach als Wetterschutz für das RLT 5500 MV4555H. Bestellung mit RL**
Regendach als Wetterschutz für das RLT-Gerät bei
Außenaufstellung.
Mehrteilige Ausführung zum Aufschrauben auf die
Geräteoberseite zum Schutz vor Regen, Schnee und
Sonneneinstrahlung.
Pulverbeschichtet.
Technische Daten
Ausführung : für horizontale Gerätereihe
Einbauort : außen
Material : Stahlblech, verzinkt
Farbe : weiß ähnlich RAL 7047
Gewicht : 54 kg
Gewicht mit Verpackung : 64,2 kg
Breite : 3.240 mm
Höhe : 103 mm
Tiefe : 1.750 mm
Breite mit Verpackung : 1.277 mm
Höhe mit Verpackung : 341 mm
Tiefe mit Verpackung : 1.899 mm
Verpackungseinheit : 1 Stück
Sortiment : X
GTIN (EAN) : 4012799985938
Hersteller: MAICO
RD-MV4555-H-RF Wetterschutzdach
Artikelnummer: 0043.2703
Menge: 1,000 Stck

**10.2069 RD-MV451 Wetterschutzdach Regendach als Wetterschutz für das RLT 1200 MV4512V. Bestellung mit RL**
Regendach als Wetterschutz für das RLT-Gerät bei
Außenaufstellung.
Mehrteilige Ausführung zum Aufschrauben auf die
Geräteoberseite zum Schutz vor Regen, Schnee und
Sonneneinstrahlung.
Pulverbeschichtet.
Technische Daten
Ausführung : für vertikale Gerätereihe
Einbauort : außen
Material : Stahlblech, verzinkt
Farbe : weiß ähnlich RAL 7047
Gewicht : 12 kg
Gewicht mit Verpackung : 30,7 kg
Breite : 2.190 mm
Höhe : 103 mm
Tiefe : 600 mm
Breite mit Verpackung : 927 mm
Höhe mit Verpackung : 341 mm
Tiefe mit Verpackung : 749 mm
Verpackungseinheit : 1 Stück
Sortiment : X
GTIN (EAN) : 4012799985860
Hersteller: MAICO
RD-MV4512-V-RF Wetterschutzdach
Artikelnummer: 0043.2696
Menge: 1,000 Stck

**10.2070 RD-MV451 Wetterschutzdach Regendach als Wetterschutz für das RLT 1600 MV4516V. Bestellung mit RL**
Regendach als Wetterschutz für das RLT-Gerät bei
Außenaufstellung.
Mehrteilige Ausführung zum Aufschrauben auf die
Geräteoberseite zum Schutz vor Regen, Schnee und
Sonneneinstrahlung.
Pulverbeschichtet.
Technische Daten
Ausführung : für vertikale Gerätereihe
Einbauort : außen
Material : Stahlblech, verzinkt
Farbe : weiß ähnlich RAL 7047
Gewicht : 13 kg
Gewicht mit Verpackung : 30,7 kg
Breite : 2.250 mm
Höhe : 103 mm
Tiefe : 600 mm
Breite mit Verpackung : 745 mm
Höhe mit Verpackung : 341 mm
Tiefe mit Verpackung : 955 mm
Verpackungseinheit : 1 Stück
Sortiment : X
GTIN (EAN) : 4012799985884
Hersteller: MAICO
RD-MV4516-V-RF Wetterschutzdach
Artikelnummer: 0043.2698
Menge: 1,000 Stck

**10.2071 RD-MV452 Wetterschutzdach Regendach als Wetterschutz für das RLT 2300 MV4523V. Bestellung mit RL**
Regendach als Wetterschutz für das RLT-Gerät bei
Außenaufstellung.
Mehrteilige Ausführung zum Aufschrauben auf die
Geräteoberseite zum Schutz vor Regen, Schnee und
Sonneneinstrahlung.
Pulverbeschichtet.
Technische Daten
Ausführung : für vertikale Gerätereihe
Einbauort : außen
Material : Stahlblech, verzinkt
Farbe : weiß ähnlich RAL 7047
Gewicht : 17 kg
Gewicht mit Verpackung : 40,5 kg
Breite : 2.395 mm
Höhe : 103 mm
Tiefe : 730 mm
Breite mit Verpackung : 885 mm
Höhe mit Verpackung : 341 mm
Tiefe mit Verpackung : 879 mm
Verpackungseinheit : 1 Stück
Sortiment : X
GTIN (EAN) : 4012799985907
Hersteller: MAICO
RD-MV4523-V-RF Wetterschutzdach
Artikelnummer: 0043.2700
Menge: 1,000 Stck

**10.2072 RD-MV454 Wetterschutzdach Regendach als Wetterschutz für das RLT 4000 MV4540V. Bestellung mit RL**
Regendach als Wetterschutz für das RLT-Gerät bei
Außenaufstellung.
Mehrteilige Ausführung zum Aufschrauben auf die
Geräteoberseite zum Schutz vor Regen, Schnee und
Sonneneinstrahlung.
Pulverbeschichtet.
Technische Daten
Ausführung : für vertikale Gerätereihe
Einbauort : außen
Material : Stahlblech, verzinkt
Farbe : weiß ähnlich RAL 7047
Gewicht : 30 kg
Gewicht mit Verpackung : 55,1 kg
Breite : 2.980 mm
Höhe : 103 mm
Tiefe : 1.050 mm
Breite mit Verpackung : 1.375 mm
Höhe mit Verpackung : 341 mm
Tiefe mit Verpackung : 1.195 mm
Verpackungseinheit : 1 Stück
Sortiment : X
GTIN (EAN) : 4012799985921
Hersteller: MAICO
RD-MV4540-V-RF Wetterschutzdach
Artikelnummer: 0043.2702
Menge: 1,000 Stck

**10.2073 RD-MV455 Wetterschutzdach Regendach als Wetterschutz für das RLT 5500 MV4555V. Bestellung mit RL**
Regendach als Wetterschutz für das RLT-Gerät bei
Außenaufstellung.
Mehrteilige Ausführung zum Aufschrauben auf die
Geräteoberseite zum Schutz vor Regen, Schnee und
Sonneneinstrahlung.
Pulverbeschichtet.
Technische Daten
Ausführung : für vertikale Gerätereihe
Einbauort : außen
Material : Stahlblech, verzinkt
Farbe : weiß ähnlich RAL 7047
Gewicht : 41 kg
Gewicht mit Verpackung : 64,2 kg
Breite : 3.240 mm
Höhe : 103 mm
Tiefe : 1.334 mm
Breite mit Verpackung : 1.375 mm
Höhe mit Verpackung : 341 mm
Tiefe mit Verpackung : 1.478 mm
Verpackungseinheit : 1 Stück
Sortiment : X
GTIN (EAN) : 4012799985945
Hersteller: MAICO
RD-MV4555-V-RF Wetterschutzdach
Artikelnummer: 0043.2704
Menge: 1,000 Stck

**10.2074 RP GVX60 Rückenpaneele Rückenpaneele verwendbar für geniovent.x 600 H D, mit dem Gerät farbli**
Zusätzliche farbige Rückpaneele für die Gerätevarianten
geniovent.x H D
Die Verkleidung hat RAL 9010 als Standardfarbe.
Wird bei Produktion ins Gerät verbaut bzw.
mitgeliefert.
Nachrüstung muss entsprechend geprüft werden.
Technische Daten
Einbauort : geniovent.x-Gerät / innen
Material : Stahlblech, verzinkt
Material Gehäuse : Stahlblech, verzinkt
Gewicht : 5 kg
Gewicht mit Verpackung : 10 kg
Breite : 1.579 mm
Höhe : 200 mm
Tiefe : 30 mm
Breite mit Verpackung : 1.599 mm
Höhe mit Verpackung : 220 mm
Tiefe mit Verpackung : 40 mm
Verpackungseinheit : 1 Stück
Sortiment : X
GTIN (EAN) : 4045314930304
Hersteller: MAICO
RP GVX600H Rückenpaneele
Artikelnummer: 0193.0030
Menge: 1,000 Stck

**10.2075 RP GVX90 Rückenpaneele Rückenpaneele verwendbar für geniovent.x 900 H D, mit dem Gerät farbli**
Zusätzliche farbige Rückpaneele für die Gerätevarianten
geniovent.x H D
Die Verkleidung hat RAL 9010 als Standardfarbe.
Wird bei Produktion ins Gerät verbaut bzw.
mitgeliefert.
Nachrüstung muss entsprechend geprüft werden.
Technische Daten
Einbauort : geniovent.x-Gerät / innen
Material : Stahlblech, verzinkt
Material Gehäuse : Stahlblech, verzinkt
Gewicht : 5 kg
Gewicht mit Verpackung : 10 kg
Breite : 1.984 mm
Höhe : 200 mm
Tiefe : 30 mm
Breite mit Verpackung : 2.004 mm
Höhe mit Verpackung : 220 mm
Tiefe mit Verpackung : 40 mm
Verpackungseinheit : 1 Stück
Sortiment : X
GTIN (EAN) : 4045314930311
Hersteller: MAICO
RP GVX900H Rückenpaneele
Artikelnummer: 0193.0031
Menge: 1,000 Stck

**10.2076 ST PP+ Service-Tool Servicetool zur Abnahme der unteren Geräteabdeckungen**
Hilfswerkzeug zur Demontage der unteren Designelemente
(Luftein-/auslassbleche) zwecks Service und
Filterwechsel.
Technische Daten
Einbauort : PP+ Gerät
Material : Kunststoff
Farbe : schwarz
Gewicht : 0,1 kg
Gewicht mit Verpackung : 0,2 kg
Breite : 160 mm
Höhe : 108 mm
Tiefe : 10 mm
Breite mit Verpackung : 200 mm
Höhe mit Verpackung : 120 mm
Tiefe mit Verpackung : 100 mm
Verpackungseinheit : 1 Stück
Sortiment : X
GTIN (EAN) : 4012799593249
Hersteller: MAICO
ST PP+ Service-Tool
Artikelnummer: 0059.0324
Menge: 1,000 Stck

**10.2077 DM 600 P Dummy Modul Dummy Modul 600 mm zur Abdeckung von Rohranschlüssen im Raum**
Leermodul in Rahmenbauweise.
Seitlich offen, kann mit US oben/US unten mit
Designverkleidungen versehen werden.
Ideal zur optischen Verlängerung des PP+ Systems bei
jeglichen Sonderlösungen.
Modul ohne Lüftungsfunktion.
Länge 600 mm.
Technische Daten
Einbauort : PP+ Gerät
Material : Kunststoff
Farbe : ähnlich verkehrsweiß RAL 9016
Gewicht : 12 kg
Gewicht mit Verpackung : 15 kg
Breite : 600 mm
Höhe : 346 mm
Tiefe : 600 mm
Breite mit Verpackung : 620 mm
Höhe mit Verpackung : 400 mm
Tiefe mit Verpackung : 620 mm
Verpackungseinheit : 1 Stück
Sortiment : X
GTIN (EAN) : 4012799322740
Hersteller: MAICO
DM 600 PP+ Dummy Modul
Artikelnummer: 0018.1458
Menge: 1,000 Stck

**10.2078 DM 1200 Dummy Modul Dummy Modul 1200 mm zur Abdeckung von Rohranschlüssen im Raum**
Leermodul in Rahmenbauweise.
Seitlich offen, kann mit US oben/US unten mit
Designverkleidungen versehen werden.
Ideal zur optischen Verlängerung des PP+ Systems bei
jeglichen Sonderlösungen.
Modul ohne Lüftungsfunktion.
Länge 1200 mm.
Technische Daten
Einbauort : PP+ Gerät
Material : Metall
Farbe : ähnlich verkehrsweiß RAL 9016
Gewicht : 18 kg
Gewicht mit Verpackung : 22 kg
Breite : 1.200 mm
Höhe : 346 mm
Tiefe : 600 mm
Breite mit Verpackung : 1.220 mm
Höhe mit Verpackung : 400 mm
Tiefe mit Verpackung : 620 mm
Verpackungseinheit : 1 Stück
Sortiment : X
GTIN (EAN) : 4012799322757
Hersteller: MAICO
DM 1200 PP+ Dummy Modul
Artikelnummer: 0018.1459
Menge: 1,000 Stck

**10.2079 ABD S PP Abdeckung Designabdeckung stirnseitig für alle PP+ Geräte**
Designabdeckung zur Anbringung an der Stirnseite im
Raum, bei Montage unter der Decke.
Technische Daten
Einbauort : PP+ Gerät
Material : Metall
Farbe : ähnlich verkehrsweiß RAL 9016
Gewicht : 2,3 kg
Gewicht mit Verpackung : 13 kg
Breite : 35 mm
Höhe : 348 mm
Tiefe : 700 mm
Breite mit Verpackung : 600 mm
Höhe mit Verpackung : 800 mm
Tiefe mit Verpackung : 200 mm
Verpackungseinheit : 1 Stück
Sortiment : X
GTIN (EAN) : 4012799322764
Hersteller: MAICO
ABD S PP+ Abdeckung
Artikelnummer: 0018.1460
Menge: 1,000 Stck

**10.2080 Trio AS7 Anschlussstück Schafft einen Übergang zwischen Anschluss DN 125 und zwei 75 mm Flex R**
Schafft einen Übergang zwischen Anschluss DN 125 und
zwei 75 mm Flex Rohren.
Technische Daten
Gewicht : 0,93 kg
Gewicht mit Verpackung : 1,36 kg
Breite : 335 mm
Höhe : 173 mm
Tiefe : 255 mm
Breite mit Verpackung : 336 mm
Höhe mit Verpackung : 255 mm
Tiefe mit Verpackung : 256 mm
Verpackungseinheit : 1 Stück
Sortiment : K
GTIN (EAN) : 4012799179917
Hersteller: MAICO
Trio AS75 Anschlussstück
Artikelnummer: 0017.0991
Menge: 1,000 Stck

**10.2081 WS 120 T Stopfen-Set Stopfen-Set zum verschließen bestehender Löcher im EPP-Gehäuse des WS**
Stopfen-Set zum Verschließen bestehender Löcher im
EPP-Gehäuse des WS 120 Trio.
Technische Daten
Einbauort : im Gerät
Material : EPP
Farbe : schwarz
Gewicht : 0,2 kg
Gewicht mit Verpackung : 0,5 kg
Nennweite : 125 mm
Geeignet für Nennweite : 75 mm
Breite : 300 mm
Höhe : 120 mm
Tiefe : 230 mm
Breite mit Verpackung : 320 mm
Höhe mit Verpackung : 125 mm
Tiefe mit Verpackung : 245 mm
Fördermitteltemperatur bei IMax : -20  C bis 50  C
Umgebungstemperatur : 10  C bis 40  C
Verpackungseinheit : 1 Stück
Sortiment : K
GTIN (EAN) : 4012799585060
Hersteller: MAICO
WS 120 Trio S Stopfen-Set
Artikelnummer: 0058.0506
Menge: 1,000 Stck

**10.2082 US O PP+ Schiene oben U-Schiene oben zur Montage von Designelementen**
Set besteht aus zwei Schienen zu je 1200 mm Länge.
Obere Halterung für Designverkleidungen mit bis zu 25
mm Plattenstärke z.B. OSB-Platten, Gipskartonplatten,
Kunststoffplatten etc.
Zur Verwendung bei Unterdeckenmontage.
Benötigt werden:
für PP+ 400: 4 Stück 0018.1456 US oben
für PP+ 600: 6 Stück 0018.1456 US oben
für PP+ 800: 6 Stück 0018.1456 US oben
für PP+ 1000: 8 Stück 0018.1456 US oben
Technische Daten
Einbauort : PP+ Gerät
Material : Metall
Farbe : ähnlich verkehrsweiß RAL 9016
Gewicht : 3,3 kg
Gewicht mit Verpackung : 27 kg
Breite : 2.408 mm
Höhe : 30 mm
Tiefe : 27 mm
Breite mit Verpackung : 2.500 mm
Höhe mit Verpackung : 800 mm
Tiefe mit Verpackung : 260 mm
Verpackungseinheit : 2 Stück
Sortiment : X
GTIN (EAN) : 4012799322726
Hersteller: MAICO
US O PP+ Schiene oben
Artikelnummer: 0018.1456
Menge: 1,000 Stck

**10.2083 US U PP+ Schiene unten U-Schiene unten zur Montage von Designelementen**
Set besteht aus zwei Schienen zu je 1200 mm Länge
Untere Halterung für Designverkleidungen mit bis zu 25
mm Plattenstärke z.B. OSB-Platten, Gipskartonplatten,
Kunststoffplatten etc.
Zur Verwendung bei Unterdeckenmontage.
Benötigt werden:
für PP+ 400: 4 Stück 0018.1457 US unten
für PP+ 600: 6 Stück 0018.1457 US unten
für PP+ 800: 6 Stück 0018.1457 US unten
für PP+ 1000: 8 Stück 0018.1457 US unten
Technische Daten
Einbauort : PP+ Gerät
Material : Metall
Farbe : verkehrsweiß, ähnlich RAL 9016
Gewicht : 4,7 kg
Gewicht mit Verpackung : 29 kg
Breite : 2.408 mm
Höhe : 50 mm
Tiefe : 59 mm
Breite mit Verpackung : 2.500 mm
Höhe mit Verpackung : 260 mm
Tiefe mit Verpackung : 800 mm
Verpackungseinheit : 2 Stück
Sortiment : X
GTIN (EAN) : 4012799322733
Hersteller: MAICO
US U PP+ Schiene unten
Artikelnummer: 0018.1457
Menge: 1,000 Stck

**10.2084 SDK M400 Schienensystem der Abdeckklappen Optionales Schienensystem der Abdeckklappen, für eine einfachere Wartu**
Merkmale :
Schiebemechanismus als Option für alle RLT FLAT Geräte.
Vereinfacht die Wartung.
Schiebemechanismus verändert die Bauhöhe der Geräte.
Artikel besteht aus einem kompletten Set.
Technische Daten
Einbauort : Decke
Material : Metall
Farbe : telegrau, ähnlich RAL 7047
Gewicht : 7,1 kg
Gewicht mit Verpackung : 7,32 kg
Breite : 505 mm
Höhe : 177 mm
Tiefe : 9 mm
Breite mit Verpackung : 515 mm
Höhe mit Verpackung : 187 mm
Tiefe mit Verpackung : 19 mm
Verpackungseinheit : 1 Stück
Sortiment : X
GTIN (EAN) : 4012799321972
Hersteller: MAICO
SDK M4004 SD Schienensystem der Abdeckklappen
Artikelnummer: 0043.2898
Menge: 1,000 Stck

**10.2085 SDK M400 Schienensystem der Abdeckklappen Optionales Schienensystem der Abdeckklappen, für eine einfachere Wartu**
Merkmale :
Schiebemechanismus als Option für alle RLT FLAT Geräte.
Vereinfacht die Wartung.
Schiebemechanismus verändert die Bauhöhe der Geräte.
Artikel besteht aus einem kompletten Set.
Technische Daten
Einbauort : Decke
Material : Metall
Farbe : telegrau, ähnlich RAL 7047
Gewicht : 7,2 kg
Gewicht mit Verpackung : 7,42 kg
Breite : 510 mm
Höhe : 177 mm
Tiefe : 9 mm
Breite mit Verpackung : 520 mm
Höhe mit Verpackung : 187 mm
Tiefe mit Verpackung : 19 mm
Verpackungseinheit : 1 Stück
Sortiment : X
GTIN (EAN) : 4012799321989
Hersteller: MAICO
SDK M4007 SD Schienensystem der Abdeckklappen
Artikelnummer: 0043.2899
Menge: 1,000 Stck

**10.2086 SDK M401 Schienensystem der Abdeckklappen Optionales Schienensystem der Abdeckklappen, für eine einfachere Wartu**
Merkmale :
Schiebemechanismus als Option für alle RLT FLAT Geräte.
Vereinfacht die Wartung.
Schiebemechanismus verändert die Bauhöhe der Geräte.
Artikel besteht aus einem kompletten Set.
Technische Daten
Einbauort : Decke
Material : Metall
Farbe : telegrau, ähnlich RAL 7047
Gewicht : 8,26 kg
Gewicht mit Verpackung : 8,51 kg
Breite : 595 mm
Höhe : 177 mm
Tiefe : 9 mm
Breite mit Verpackung : 605 mm
Höhe mit Verpackung : 187 mm
Tiefe mit Verpackung : 19 mm
Verpackungseinheit : 1 Stück
Sortiment : X
GTIN (EAN) : 4012799321996
Hersteller: MAICO
SDK M4012 SD Schienensystem der Abdeckklappen
Artikelnummer: 0043.2900
Menge: 1,000 Stck

**10.2087 SDK M402 Schienensystem der Abdeckklappen Optionales Schienensystem der Abdeckklappen, für eine einfachere Wartu**
Merkmale :
Schiebemechanismus als Option für alle RLT FLAT Geräte.
Vereinfacht die Wartung.
Schiebemechanismus verändert die Bauhöhe der Geräte.
Artikel besteht aus einem kompletten Set.
Technische Daten
Einbauort : Decke
Material : Metall
Farbe : telegrau, ähnlich RAL 7047
Gewicht : 9,83 kg
Gewicht mit Verpackung : 10,13 kg
Breite : 708 mm
Höhe : 177 mm
Tiefe : 9 mm
Breite mit Verpackung : 718 mm
Höhe mit Verpackung : 187 mm
Tiefe mit Verpackung : 19 mm
Verpackungseinheit : 1 Stück
Sortiment : X
GTIN (EAN) : 4012799322009
Hersteller: MAICO
SDK M4020 SD Schienensystem der Abdeckklappen
Artikelnummer: 0043.2901
Menge: 1,000 Stck

**10.2088 SDK M402 Schienensystem der Abdeckklappen Optionales Schienensystem der Abdeckklappen, für eine einfachere Wartu**
Merkmale :
Schiebemechanismus als Option für alle RLT FLAT Geräte.
Vereinfacht die Wartung.
Schiebemechanismus verändert die Bauhöhe der Geräte.
Artikel besteht aus einem kompletten Set.
Technische Daten
Einbauort : Decke
Material : Metall
Farbe : telegrau, ähnlich RAL 7047
Gewicht : 10,62 kg
Gewicht mit Verpackung : 10,94 kg
Breite : 765 mm
Höhe : 177 mm
Tiefe : 9 mm
Breite mit Verpackung : 775 mm
Höhe mit Verpackung : 187 mm
Tiefe mit Verpackung : 19 mm
Verpackungseinheit : 1 Stück
Sortiment : X
GTIN (EAN) : 4012799322016
Hersteller: MAICO
SDK M4027 SD Schienensystem der Abdeckklappen
Artikelnummer: 0043.2902
Menge: 1,000 Stck

**10.2089 WS-SI 32 Siphon Siphon 1 1/2 '' für Siebventilanschluss für zentrale Lüftungsgeräte WR 1**
Siphon 1 1/2 '' für Siebventilanschluss für zentrale
Lüftungsgeräte WR 310/WR 410, WS 320 und WS 470.
Technische Daten
Material : Polypropylen (PP)
Gewicht : 0,22 kg
Gewicht mit Verpackung : 0,23 kg
Siphon-Durchmesser : 1 1/2'' x DN 50
Breite : 220 mm
Höhe : 325 mm
Tiefe : 400 mm
Breite mit Verpackung : 220 mm
Höhe mit Verpackung : 52 mm
Tiefe mit Verpackung : 400 mm
Verpackungseinheit : 1 Stück
Geeignet für Produkte : WS 320..., WS 470..., WR 310,
WR 410
Sortiment : K
GTIN (EAN) : 4012799925644
Hersteller: MAICO
WS-SI 320/470 Siphon
Artikelnummer: 0092.0564
Menge: 1,000 Stck

**10.2090 WS-KSI 3 Kugelsiphon Kugelsiphon saugseitig (Unterdruck/Trockensiphon), 1 1/2" für Siebvent**
Kugelsiphon saugseitig (Trockensiphon), 1 1/2" für
Siebventilanschluss für zentrale Lüftungsgeräte WR
310/WR 410, WS 320 und WS 470.
Technische Daten
Material : Polypropylen (PP)
Farbe : weiß
Gewicht : 0,21 kg
Gewicht mit Verpackung : 0,22 kg
Siphon-Durchmesser : 1 1/2''(AG) x DN 50
Breite : 250 mm
Höhe : 150 mm
Tiefe : 100 mm
Breite mit Verpackung : 251 mm
Höhe mit Verpackung : 350 mm
Tiefe mit Verpackung : 101 mm
Verpackungseinheit : 1 Stück
Geeignet für Produkte : WS 320..., WS 470..., WR 310,
WR 410
Sortiment : K
GTIN (EAN) : 4012799925729
Hersteller: MAICO
WS-KSI 320/470 Kugelsiphon
Artikelnummer: 0092.0572
Menge: 1,000 Stck

**10.2091 KSI-Ü Kugelsiphon Überdruck Sondersiphon druckseitig mit zusätzlichem Geruchsverschluss (kugel)**
Sondersiphon zur Entwässung von RLT-Geräten.
Geeignet für RLT-Geräte mit Überdruck.
Ausgelegt bis max. 2000 Pa.
Rückschlagkugel verhindert das eindringen von Gerüchen.
Für alle Abläufe von 3/4 Zoll bis 1 1/2 Zoll.
Technische Daten
Einbauort : Kondensatablauf RLT Wasser- und
DX-Kühlregister
Material : Kunststoff
Farbe : verkehrsweiß, ähnlich RAL 9016
Gewicht : 0,44 kg
Gewicht mit Verpackung : 0,45 kg
Siphon-Durchmesser : 3/4" bis 1 1/2''
Breite : 100 mm
Höhe : 420 mm
Tiefe : 300 mm
Breite mit Verpackung : 100 mm
Höhe mit Verpackung : 420 mm
Tiefe mit Verpackung : 300 mm
Verpackungseinheit : 1 Stück
Sortiment : X
GTIN (EAN) : 4012799444350
Hersteller: MAICO
KSI-Ü Kugelsiphon Überdruck
Artikelnummer: 0044.0435
Menge: 1,000 Stck

**10.2092 KSI-S Kugelsiphon Saugseitig Sondersiphon saugseitig zur Entwässerung von RLT-Geräten im Unterdruck**
Siphon saugseitig zur Entwässung von RLT-Geräten in den
Unterdruck Nassbereichen.
Ausgelegt bis max. 3500 Pa., je nach Einbauhöhe.
Rückschlagkugel verhindert das eindringen von Gerüchen.
Für alle Abläufe von 3/4 Zoll bis 1 1/2 Zoll.
Technische Daten
Einbauort : Kondensatablauf RLT / KWL Geräte
Material : Kunststoff
Farbe : verkehrsweiß, ähnlich RAL 6016
Gewicht : 0,35 kg
Gewicht mit Verpackung : 0,35 kg
Siphon-Durchmesser : 3/4" bis 1 1/2''
Breite : 250 mm
Höhe : 350 mm
Tiefe : 100 mm
Breite mit Verpackung : 250 mm
Höhe mit Verpackung : 350 mm
Tiefe mit Verpackung : 100 mm
Verpackungseinheit : 1 Stück
Sortiment : X
GTIN (EAN) : 4012799325017
Hersteller: MAICO
KSI-S Kugelsiphon Saugseitig
Artikelnummer: 0043.3020
Menge: 1,000 Stck

**10.2093 SBH1 Siphonbegleitheizung Siphonbegleitheizung für Kondensatablauf, 1 Meter Heizlänge mit Thermo**
Die Siphonbegleitheizung AX-SBH1 dient dem Frostschutz
von Kondensatabläufen.
Sie hat eine Heizlänge von 1,0 m mit Thermostat.
Die Zuleitung beträgt 1,5 m mit 230 V Schukostecker.
Technische Daten
Material Gehäuse : Kunststoff
Farbe : schwarz
Gewicht : 0,35 kg
Gewicht mit Verpackung : 0,382 kg
Länge : 1 m
Breite : 230 mm
Höhe : 50 mm
Tiefe : 150 mm
Breite mit Verpackung : 250 mm
Höhe mit Verpackung : 55 mm
Tiefe mit Verpackung : 180 mm
Verpackungseinheit : 1 Stück
Sortiment : D
GTIN (EAN) : 4012799322573
Hersteller: MAICO
SBH1 Siphonbegleitheizung
Artikelnummer: 0044.0427
Menge: 1,000 Stck

**10.2094 KP M40XX Kondensatpumpe Kondensatpumpe, optional für alle RLT FLAT Geräte. Bestellung mit RLT**
Kondensatpumpe als Alternative zum Kondensatablauf bei
RLT FLAT Geräten.
Die Kondensatpumpe ist bei Bestellung mit dem
Lüftungsgerät ab Werk verbaut und angeschlossen.
Technische Daten
Einbauort : im Gerät / Decke
Material : Kunststoff
Farbe : unlackiert
Gewicht : 0,4 kg
Gewicht mit Verpackung : 0,43 kg
Breite : 130 mm
Höhe : 70 mm
Tiefe : 90 mm
Breite mit Verpackung : 140 mm
Höhe mit Verpackung : 80 mm
Tiefe mit Verpackung : 100 mm
Verpackungseinheit : 1 Stück
Sortiment : X
GTIN (EAN) : 4012799321958
Hersteller: MAICO
KP M40XX CP Kondensatpumpe
Artikelnummer: 0043.2896
Menge: 1,000 Stck

**10.2095 SB 12/16 Schalldämpfer-Box Schalldämpfer-Box aus schalldämmendem Kunststoff, mit zwei Revisionsöf**
Schalldämpfer-Box für luftechnische Anlagen.
Anschluss Wickelfalzrohr DN 125 mit Steckverbinder SVR
125.
Anschluss Wickelfalzrohr DN 160 direkt auf EPP-Stutzen.
Abdichtung bauseits.
Aus schalldämmenden Polypropylen (EPP) mit hygienischer
Vlies-Kaschierung.
Mit Schallschluckpackung aus mineralfaserfreiem
Melaminharzschaum.
Zwei Revisionsöffnungen.
Mit vorgebohrten Löchern für die Montage mit
Gewindestangen.
Technische Daten
Material : Kunststoff EPP
Gewicht : 1,74 kg
Gewicht mit Verpackung : 1,77 kg
Breite : 435 mm
Höhe : 365 mm
Tiefe : 220 mm
Breite mit Verpackung : 645 mm
Höhe mit Verpackung : 370 mm
Tiefe mit Verpackung : 225 mm
Einfügungsdämpfung bei 63 Hz : 2 dB
Einfügungsdämpfung bei 125 Hz : 8 dB
Einfügungsdämpfung bei 250 Hz : 12 dB
Einfügungsdämpfung bei 500 Hz : 20 dB
Einfügungsdämpfung bei 1 kHz : 38 dB
Einfügungsdämpfung bei 2 kHz : 47 dB
Einfügungsdämpfung bei 4 kHz : 40 dB
Einfügungsdämpfung bei 8 kHz : 35 dB
Einfügungsdämpfung Gesamt :
Einfügungsdämpfung Anmerkung :
Verpackungseinheit : 1 Stück
Sortiment : K
GTIN (EAN) : 4012799599951
Hersteller: MAICO
SB 12/16 Schalldämpfer-Box
Artikelnummer: 0059.0995
Menge: 1,000 Stck

**10.2096 RSR 10 Rohrschalldämpfer Rohrschalldämpfer mit 25 mm Schallschluckpackung, Länge: 1000 mm, DN 1**
Rohrschalldämpfer für lufttechnische Anlagen.
Mit Schallschluckpackung aus kunstharzgebundenen
Glasfasern.
Nicht brennbar gemäß DIN 4102 Klasse A1.
Einfügungsdämpfung gemäß DIN 45646 gemessen.
Temperaturbeständig bis +70  C.
RSR...: Mit 25 mm dicker Schallschluckpackung.
RSR.../50: Mit 50 mm dicker Schallschluckpackung.
Technische Daten
Ausführung : 25 mm Schallschluckpackung
Material : Aluminium
Gewicht : 1,4 kg
Gewicht mit Verpackung : 1,23 kg
Nennweite : 100 mm
Breite : 159,5 mm
Höhe : 159,5 mm
Tiefe : 1.120 mm
Breite mit Verpackung : 175 mm
Höhe mit Verpackung : 165 mm
Tiefe mit Verpackung : 1.185 mm
Einfügungsdämpfung bei 63 Hz : 4 dB
Einfügungsdämpfung bei 125 Hz : 6 dB
Einfügungsdämpfung bei 250 Hz : 18 dB
Einfügungsdämpfung bei 500 Hz : 33 dB
Einfügungsdämpfung bei 1 kHz : 50 dB
Einfügungsdämpfung bei 2 kHz : 50 dB
Einfügungsdämpfung bei 4 kHz : 25 dB
Einfügungsdämpfung bei 8 kHz : 19 dB
Einfügungsdämpfung Gesamt :
Einfügungsdämpfung Anmerkung :
Schalldämmung : ja
Verpackungseinheit : 1 Stück
Sortiment : C
GTIN (EAN) : 4012799923114
Hersteller: MAICO
RSR 10 Rohrschalldämpfer
Artikelnummer: 0092.0311
Menge: 1,000 Stck

**10.2097 RSR 12 Rohrschalldämpfer Rohrschalldämpfer mit 25 mm Schallschluckpackung, Länge: 1000 mm, DN 1**
Rohrschalldämpfer für lufttechnische Anlagen.
Mit Schallschluckpackung aus kunstharzgebundenen
Glasfasern.
Nicht brennbar gemäß DIN 4102 Klasse A1.
Einfügungsdämpfung gemäß DIN 45646 gemessen.
Temperaturbeständig bis +70  C.
RSR...: Mit 25 mm dicker Schallschluckpackung.
RSR.../50: Mit 50 mm dicker Schallschluckpackung.
Technische Daten
Ausführung : 25 mm Schallschluckpackung
Material : Aluminium
Gewicht : 1,6 kg
Gewicht mit Verpackung : 1,64 kg
Nennweite : 125 mm
Breite : 189,5 mm
Höhe : 189,5 mm
Tiefe : 1.120 mm
Breite mit Verpackung : 225 mm
Höhe mit Verpackung : 225 mm
Tiefe mit Verpackung : 1.185 mm
Einfügungsdämpfung bei 63 Hz : 5 dB
Einfügungsdämpfung bei 125 Hz : 6 dB
Einfügungsdämpfung bei 250 Hz : 15 dB
Einfügungsdämpfung bei 500 Hz : 30 dB
Einfügungsdämpfung bei 1 kHz : 47 dB
Einfügungsdämpfung bei 2 kHz : 49 dB
Einfügungsdämpfung bei 4 kHz : 25 dB
Einfügungsdämpfung bei 8 kHz : 17 dB
Einfügungsdämpfung Gesamt :
Einfügungsdämpfung Anmerkung :
Schalldämmung : ja
Verpackungseinheit : 1 Stück
Sortiment : C
GTIN (EAN) : 4012799923121
Hersteller: MAICO
RSR 12 Rohrschalldämpfer
Artikelnummer: 0092.0312
Menge: 1,000 Stck

**10.2098 RSR 15 Rohrschalldämpfer Rohrschalldämpfer mit 25 mm Schallschluckpackung, Länge: 1000 mm, DN 1**
Rohrschalldämpfer für lufttechnische Anlagen.
Mit Schallschluckpackung aus kunstharzgebundenen
Glasfasern.
Nicht brennbar gemäß DIN 4102 Klasse A1.
Einfügungsdämpfung gemäß DIN 45646 gemessen.
Temperaturbeständig bis +70  C.
RSR...: Mit 25 mm dicker Schallschluckpackung.
RSR.../50: Mit 50 mm dicker Schallschluckpackung.
Technische Daten
Ausführung : 25 mm Schallschluckpackung
Material : Aluminium
Gewicht : 1,8 kg
Gewicht mit Verpackung : 1,79 kg
Nennweite : 150 mm
Breite : 212 mm
Höhe : 212 mm
Tiefe : 1.120 mm
Breite mit Verpackung : 215 mm
Höhe mit Verpackung : 220 mm
Tiefe mit Verpackung : 1.190 mm
Einfügungsdämpfung bei 63 Hz : 4 dB
Einfügungsdämpfung bei 125 Hz : 4 dB
Einfügungsdämpfung bei 250 Hz : 11 dB
Einfügungsdämpfung bei 500 Hz : 25 dB
Einfügungsdämpfung bei 1 kHz : 46 dB
Einfügungsdämpfung bei 2 kHz : 35 dB
Einfügungsdämpfung bei 4 kHz : 19 dB
Einfügungsdämpfung bei 8 kHz : 16 dB
Einfügungsdämpfung Gesamt :
Einfügungsdämpfung Anmerkung :
Schalldämmung : ja
Verpackungseinheit : 1 Stück
Sortiment : C
GTIN (EAN) : 4012799923138
Hersteller: MAICO
RSR 15 Rohrschalldämpfer
Artikelnummer: 0092.0313
Menge: 1,000 Stck

**10.2099 RSR 20 Rohrschalldämpfer Rohrschalldämpfer mit 25 mm Schallschluckpackung, Länge: 1000 mm, DN 2**
Rohrschalldämpfer für lufttechnische Anlagen.
Mit Schallschluckpackung aus kunstharzgebundenen
Glasfasern.
Nicht brennbar gemäß DIN 4102 Klasse A1.
Einfügungsdämpfung gemäß DIN 45646 gemessen.
Temperaturbeständig bis +70  C.
RSR...: Mit 25 mm dicker Schallschluckpackung.
RSR.../50: Mit 50 mm dicker Schallschluckpackung.
Technische Daten
Ausführung : 25 mm Schallschluckpackung
Material : Aluminium
Gewicht : 2,4 kg
Gewicht mit Verpackung : 2,2 kg
Nennweite : 200 mm
Breite : 262,5 mm
Höhe : 262,5 mm
Tiefe : 1.120 mm
Breite mit Verpackung : 270 mm
Höhe mit Verpackung : 270 mm
Tiefe mit Verpackung : 1.190 mm
Einfügungsdämpfung bei 63 Hz : 3 dB
Einfügungsdämpfung bei 125 Hz : 3 dB
Einfügungsdämpfung bei 250 Hz : 9 dB
Einfügungsdämpfung bei 500 Hz : 21 dB
Einfügungsdämpfung bei 1 kHz : 40 dB
Einfügungsdämpfung bei 2 kHz : 23 dB
Einfügungsdämpfung bei 4 kHz : 15 dB
Einfügungsdämpfung bei 8 kHz : 13 dB
Einfügungsdämpfung Gesamt :
Einfügungsdämpfung Anmerkung :
Schalldämmung : ja
Verpackungseinheit : 1 Stück
Sortiment : C
GTIN (EAN) : 4012799923169
Hersteller: MAICO
RSR 20 Rohrschalldämpfer
Artikelnummer: 0092.0316
Menge: 1,000 Stck

**10.2100 RSR 25 Rohrschalldämpfer Rohrschalldämpfer mit 25 mm Schallschluckpackung, Länge: 1000 mm, DN 2**
Rohrschalldämpfer für lufttechnische Anlagen.
Mit Schallschluckpackung aus kunstharzgebundenen
Glasfasern.
Nicht brennbar gemäß DIN 4102 Klasse A1.
Einfügungsdämpfung gemäß DIN 45646 gemessen.
Temperaturbeständig bis +70  C.
RSR...: Mit 25 mm dicker Schallschluckpackung.
RSR.../50: Mit 50 mm dicker Schallschluckpackung.
Technische Daten
Ausführung : 25 mm Schallschluckpackung
Material : Aluminium
Gewicht : 2,9 kg
Gewicht mit Verpackung : 2,74 kg
Nennweite : 250 mm
Breite : 312,5 mm
Höhe : 312,5 mm
Tiefe : 1.170 mm
Breite mit Verpackung : 315 mm
Höhe mit Verpackung : 315 mm
Tiefe mit Verpackung : 1.180 mm
Einfügungsdämpfung bei 63 Hz : 2 dB
Einfügungsdämpfung bei 125 Hz : 3 dB
Einfügungsdämpfung bei 250 Hz : 8 dB
Einfügungsdämpfung bei 500 Hz : 19 dB
Einfügungsdämpfung bei 1 kHz : 37 dB
Einfügungsdämpfung bei 2 kHz : 18 dB
Einfügungsdämpfung bei 4 kHz : 12 dB
Einfügungsdämpfung bei 8 kHz : 12 dB
Einfügungsdämpfung Gesamt :
Einfügungsdämpfung Anmerkung :
Schalldämmung : ja
Verpackungseinheit : 1 Stück
Sortiment : C
GTIN (EAN) : 4012799923176
Hersteller: MAICO
RSR 25 Rohrschalldämpfer
Artikelnummer: 0092.0317
Menge: 1,000 Stck

**10.2101 RSR 31 Rohrschalldämpfer Rohrschalldämpfer mit 25 mm Schallschluckpackung, Länge: 1000 mm, DN 3**
Rohrschalldämpfer für lufttechnische Anlagen.
Mit Schallschluckpackung aus kunstharzgebundenen
Glasfasern.
Nicht brennbar gemäß DIN 4102 Klasse A1.
Einfügungsdämpfung gemäß DIN 45646 gemessen.
Temperaturbeständig bis +70  C.
RSR...: Mit 25 mm dicker Schallschluckpackung.
RSR.../50: Mit 50 mm dicker Schallschluckpackung.
Technische Daten
Ausführung : 25 mm Schallschluckpackung
Material : Aluminium
Gewicht : 3,3 kg
Gewicht mit Verpackung : 4,27 kg
Nennweite : 315 mm
Breite : 1.170 mm
Höhe : 367,5 mm
Tiefe : 367,5 mm
Breite mit Verpackung : 1.185 mm
Höhe mit Verpackung : 375 mm
Tiefe mit Verpackung : 375 mm
Einfügungsdämpfung bei 63 Hz : 2 dB
Einfügungsdämpfung bei 125 Hz : 3 dB
Einfügungsdämpfung bei 250 Hz : 6 dB
Einfügungsdämpfung bei 500 Hz : 16 dB
Einfügungsdämpfung bei 1 kHz : 33 dB
Einfügungsdämpfung bei 2 kHz : 15 dB
Einfügungsdämpfung bei 4 kHz : 9 dB
Einfügungsdämpfung bei 8 kHz : 11 dB
Einfügungsdämpfung Gesamt :
Einfügungsdämpfung Anmerkung :
Schalldämmung : ja
Verpackungseinheit : 1 Stück
Sortiment : C
GTIN (EAN) : 4012799923190
Hersteller: MAICO
RSR 31 Rohrschalldämpfer
Artikelnummer: 0092.0319
Menge: 1,000 Stck

**10.2102 RSR 10/5 Rohrschalldämpfer Rohrschalldämpfer mit 50 mm Schallschluckpackung, Länge: 1000 mm, DN 1**
Rohrschalldämpfer für lufttechnische Anlagen.
Mit Schallschluckpackung aus kunstharzgebundenen
Glasfasern.
Nicht brennbar gemäß DIN 4102 Klasse A1.
Einfügungsdämpfung gemäß DIN 45646 gemessen.
Temperaturbeständig bis +70  C.
RSR...: Mit 25 mm dicker Schallschluckpackung.
RSR.../50: Mit 50 mm dicker Schallschluckpackung.
Technische Daten
Ausführung : 50 mm Schallschluckpackung
Material : Aluminium
Gewicht : 1,56 kg
Gewicht mit Verpackung : 2,12 kg
Nennweite : 100 mm
Breite : 1.120 mm
Höhe : 212 mm
Tiefe : 212 mm
Breite mit Verpackung : 1.195 mm
Höhe mit Verpackung : 225 mm
Tiefe mit Verpackung : 225 mm
Einfügungsdämpfung bei 63 Hz : 2 dB
Einfügungsdämpfung bei 125 Hz : 11 dB
Einfügungsdämpfung bei 250 Hz : 16 dB
Einfügungsdämpfung bei 500 Hz : 28 dB
Einfügungsdämpfung bei 1 kHz : 46 dB
Einfügungsdämpfung bei 2 kHz : 58 dB
Einfügungsdämpfung bei 4 kHz : 36 dB
Einfügungsdämpfung bei 8 kHz : 36 dB
Einfügungsdämpfung Gesamt :
Einfügungsdämpfung Anmerkung :
Schalldämmung : ja
Verpackungseinheit : 1 Stück
Sortiment : C
GTIN (EAN) : 4012799923213
Hersteller: MAICO
RSR 10/50 Rohrschalldämpfer
Artikelnummer: 0092.0321
Menge: 1,000 Stck

**10.2103 RSR 12/5 Rohrschalldämpfer Rohrschalldämpfer mit 50 mm Schallschluckpackung, Länge: 1000 mm, DN 1**
Rohrschalldämpfer für lufttechnische Anlagen.
Mit Schallschluckpackung aus kunstharzgebundenen
Glasfasern.
Nicht brennbar gemäß DIN 4102 Klasse A1.
Einfügungsdämpfung gemäß DIN 45646 gemessen.
Temperaturbeständig bis +70  C.
RSR...: Mit 25 mm dicker Schallschluckpackung.
RSR.../50: Mit 50 mm dicker Schallschluckpackung.
Technische Daten
Ausführung : 50 mm Schallschluckpackung
Material : Aluminium
Gewicht : 1,76 kg
Gewicht mit Verpackung : 2,37 kg
Nennweite : 125 mm
Breite : 1.120 mm
Höhe : 236 mm
Tiefe : 236 mm
Breite mit Verpackung : 1.190 mm
Höhe mit Verpackung : 270 mm
Tiefe mit Verpackung : 270 mm
Einfügungsdämpfung bei 63 Hz : 1 dB
Einfügungsdämpfung bei 125 Hz : 7 dB
Einfügungsdämpfung bei 250 Hz : 13 dB
Einfügungsdämpfung bei 500 Hz : 24 dB
Einfügungsdämpfung bei 1 kHz : 41 dB
Einfügungsdämpfung bei 2 kHz : 45 dB
Einfügungsdämpfung bei 4 kHz : 29 dB
Einfügungsdämpfung bei 8 kHz : 28 dB
Einfügungsdämpfung Gesamt :
Einfügungsdämpfung Anmerkung :
Schalldämmung : ja
Verpackungseinheit : 1 Stück
Sortiment : C
GTIN (EAN) : 4012799923220
Hersteller: MAICO
RSR 12/50 Rohrschalldämpfer
Artikelnummer: 0092.0322
Menge: 1,000 Stck

**10.2104 RSR 15/5 Rohrschalldämpfer Rohrschalldämpfer mit 50 mm Schallschluckpackung, Länge: 1000 mm, DN 1**
Rohrschalldämpfer für lufttechnische Anlagen.
Mit Schallschluckpackung aus kunstharzgebundenen
Glasfasern.
Nicht brennbar gemäß DIN 4102 Klasse A1.
Einfügungsdämpfung gemäß DIN 45646 gemessen.
Temperaturbeständig bis +70  C.
RSR...: Mit 25 mm dicker Schallschluckpackung.
RSR.../50: Mit 50 mm dicker Schallschluckpackung.
Technische Daten
Ausführung : 50 mm Schallschluckpackung
Material : Aluminium
Gewicht : 1,82 kg
Gewicht mit Verpackung : 2,37 kg
Nennweite : 150 mm
Breite : 1.120 mm
Höhe : 262,5 mm
Tiefe : 262,5 mm
Breite mit Verpackung : 1.180 mm
Höhe mit Verpackung : 270 mm
Tiefe mit Verpackung : 270 mm
Einfügungsdämpfung bei 63 Hz : 1 dB
Einfügungsdämpfung bei 125 Hz : 5 dB
Einfügungsdämpfung bei 250 Hz : 10 dB
Einfügungsdämpfung bei 500 Hz : 21 dB
Einfügungsdämpfung bei 1 kHz : 39 dB
Einfügungsdämpfung bei 2 kHz : 30 dB
Einfügungsdämpfung bei 4 kHz : 20 dB
Einfügungsdämpfung bei 8 kHz : 18 dB
Einfügungsdämpfung Gesamt :
Einfügungsdämpfung Anmerkung :
Schalldämmung : ja
Verpackungseinheit : 1 Stück
Sortiment : C
GTIN (EAN) : 4012799923237
Hersteller: MAICO
RSR 15/50 Rohrschalldämpfer
Artikelnummer: 0092.0323
Menge: 1,000 Stck

**10.2105 RSR 16/5 Rohrschalldämpfer Rohrschalldämpfer mit 50 mm Schallschluckpackung, Länge: 1000 mm, DN 1**
Rohrschalldämpfer für lufttechnische Anlagen.
Mit Schallschluckpackung aus kunstharzgebundenen
Glasfasern.
Nicht brennbar gemäß DIN 4102 Klasse A1.
Einfügungsdämpfung gemäß DIN 45646 gemessen.
Temperaturbeständig bis +70  C.
RSR...: Mit 25 mm dicker Schallschluckpackung.
RSR.../50: Mit 50 mm dicker Schallschluckpackung.
Technische Daten
Ausführung : 50 mm Schallschluckpackung
Material : Aluminium
Gewicht : 1,86 kg
Gewicht mit Verpackung : 2,47 kg
Nennweite : 160 mm
Breite : 1.120 mm
Höhe : 262,5 mm
Tiefe : 262,5 mm
Breite mit Verpackung : 1.185 mm
Höhe mit Verpackung : 270 mm
Tiefe mit Verpackung : 270 mm
Einfügungsdämpfung bei 63 Hz : 1 dB
Einfügungsdämpfung bei 125 Hz : 5 dB
Einfügungsdämpfung bei 250 Hz : 10 dB
Einfügungsdämpfung bei 500 Hz : 21 dB
Einfügungsdämpfung bei 1 kHz : 39 dB
Einfügungsdämpfung bei 2 kHz : 30 dB
Einfügungsdämpfung bei 4 kHz : 20 dB
Einfügungsdämpfung bei 8 kHz : 18 dB
Einfügungsdämpfung Gesamt :
Einfügungsdämpfung Anmerkung :
Schalldämmung : ja
Verpackungseinheit : 1 Stück
Sortiment : C
GTIN (EAN) : 4012799923244
Hersteller: MAICO
RSR 16/50 Rohrschalldämpfer
Artikelnummer: 0092.0324
Menge: 1,000 Stck

**10.2106 RSR 20/5 Rohrschalldämpfer Rohrschalldämpfer mit 50 mm Schallschluckpackung, Länge: 1000 mm, DN 2**
Rohrschalldämpfer für lufttechnische Anlagen.
Mit Schallschluckpackung aus kunstharzgebundenen
Glasfasern.
Nicht brennbar gemäß DIN 4102 Klasse A1.
Einfügungsdämpfung gemäß DIN 45646 gemessen.
Temperaturbeständig bis +70  C.
RSR...: Mit 25 mm dicker Schallschluckpackung.
RSR.../50: Mit 50 mm dicker Schallschluckpackung.
Technische Daten
Ausführung : 50 mm Schallschluckpackung
Material : Aluminium
Gewicht : 2,34 kg
Gewicht mit Verpackung : 3,07 kg
Nennweite : 200 mm
Breite : 1.120 mm
Höhe : 312,5 mm
Tiefe : 312,5 mm
Breite mit Verpackung : 1.180 mm
Höhe mit Verpackung : 315 mm
Tiefe mit Verpackung : 315 mm
Einfügungsdämpfung bei 63 Hz : 3 dB
Einfügungsdämpfung bei 125 Hz : 4 dB
Einfügungsdämpfung bei 250 Hz : 9 dB
Einfügungsdämpfung bei 500 Hz : 16 dB
Einfügungsdämpfung bei 1 kHz : 32 dB
Einfügungsdämpfung bei 2 kHz : 22 dB
Einfügungsdämpfung bei 4 kHz : 15 dB
Einfügungsdämpfung bei 8 kHz : 15 dB
Einfügungsdämpfung Gesamt :
Einfügungsdämpfung Anmerkung :
Schalldämmung : ja
Verpackungseinheit : 1 Stück
Sortiment : C
GTIN (EAN) : 4012799923268
Hersteller: MAICO
RSR 20/50 Rohrschalldämpfer
Artikelnummer: 0092.0326
Menge: 1,000 Stck

**10.2107 RSR 25/5 Rohrschalldämpfer Rohrschalldämpfer mit 50 mm Schallschluckpackung, Länge: 1000 mm, DN 2**
Rohrschalldämpfer für lufttechnische Anlagen.
Mit Schallschluckpackung aus kunstharzgebundenen
Glasfasern.
Nicht brennbar gemäß DIN 4102 Klasse A1.
Einfügungsdämpfung gemäß DIN 45646 gemessen.
Temperaturbeständig bis +70  C.
RSR...: Mit 25 mm dicker Schallschluckpackung.
RSR.../50: Mit 50 mm dicker Schallschluckpackung.
Technische Daten
Ausführung : 50 mm Schallschluckpackung
Material : Aluminium
Gewicht : 2,88 kg
Gewicht mit Verpackung : 3,89 kg
Nennweite : 250 mm
Breite : 1.170 mm
Höhe : 326,5 mm
Tiefe : 326,5 mm
Breite mit Verpackung : 1.200 mm
Höhe mit Verpackung : 380 mm
Tiefe mit Verpackung : 380 mm
Einfügungsdämpfung bei 63 Hz : 2 dB
Einfügungsdämpfung bei 125 Hz : 4 dB
Einfügungsdämpfung bei 250 Hz : 8 dB
Einfügungsdämpfung bei 500 Hz : 16 dB
Einfügungsdämpfung bei 1 kHz : 33 dB
Einfügungsdämpfung bei 2 kHz : 15 dB
Einfügungsdämpfung bei 4 kHz : 11 dB
Einfügungsdämpfung bei 8 kHz : 12 dB
Einfügungsdämpfung Gesamt :
Einfügungsdämpfung Anmerkung :
Schalldämmung : ja
Verpackungseinheit : 1 Stück
Sortiment : C
GTIN (EAN) : 4012799923275
Hersteller: MAICO
RSR 25/50 Rohrschalldämpfer
Artikelnummer: 0092.0327
Menge: 1,000 Stck

**10.2108 RSR 31/5 Rohrschalldämpfer Rohrschalldämpfer mit 50 mm Schallschluckpackung, Länge: 1000 mm, DN 3**
Rohrschalldämpfer für lufttechnische Anlagen.
Mit Schallschluckpackung aus kunstharzgebundenen
Glasfasern.
Nicht brennbar gemäß DIN 4102 Klasse A1.
Einfügungsdämpfung gemäß DIN 45646 gemessen.
Temperaturbeständig bis +70  C.
RSR...: Mit 25 mm dicker Schallschluckpackung.
RSR.../50: Mit 50 mm dicker Schallschluckpackung.
Technische Daten
Ausführung : 50 mm Schallschluckpackung
Material : Aluminium
Gewicht : 3,43 kg
Gewicht mit Verpackung : 4,5 kg
Nennweite : 315 mm
Breite : 413,5 mm
Höhe : 413,5 mm
Tiefe : 1.170 mm
Breite mit Verpackung : 400 mm
Höhe mit Verpackung : 400 mm
Tiefe mit Verpackung : 1.200 mm
Einfügungsdämpfung bei 63 Hz : 2 dB
Einfügungsdämpfung bei 125 Hz : 3 dB
Einfügungsdämpfung bei 250 Hz : 6 dB
Einfügungsdämpfung bei 500 Hz : 12 dB
Einfügungsdämpfung bei 1 kHz : 25 dB
Einfügungsdämpfung bei 2 kHz : 11 dB
Einfügungsdämpfung bei 4 kHz : 8 dB
Einfügungsdämpfung bei 8 kHz : 11 dB
Einfügungsdämpfung Gesamt :
Einfügungsdämpfung Anmerkung :
Schalldämmung : ja
Verpackungseinheit : 1 Stück
Sortiment : C
GTIN (EAN) : 4012799923299
Hersteller: MAICO
RSR 31/50 Rohrschalldämpfer
Artikelnummer: 0092.0329
Menge: 1,000 Stck

**10.2109 RSR 35/5 Rohrschalldämpfer Rohrschalldämpfer mit 50 mm Schallschluckpackung, Länge: 1000 mm, DN 3**
Rohrschalldämpfer für lufttechnische Anlagen.
Mit Schallschluckpackung aus kunstharzgebundenen
Glasfasern.
Nicht brennbar gemäß DIN 4102 Klasse A1.
Einfügungsdämpfung gemäß DIN 45646 gemessen.
Temperaturbeständig bis +70  C.
RSR...: Mit 25 mm dicker Schallschluckpackung.
RSR.../50: Mit 50 mm dicker Schallschluckpackung.
Technische Daten
Ausführung : 50 mm Schallschluckpackung
Material : Aluminium
Gewicht : 3,8 kg
Gewicht mit Verpackung : 5,31 kg
Nennweite : 355 mm
Breite : 463,5 mm
Höhe : 463,5 mm
Tiefe : 1.220 mm
Breite mit Verpackung : 525 mm
Höhe mit Verpackung : 525 mm
Tiefe mit Verpackung : 1.180 mm
Einfügungsdämpfung bei 63 Hz :
Einfügungsdämpfung bei 125 Hz : 3 dB
Einfügungsdämpfung bei 250 Hz : 8 dB
Einfügungsdämpfung bei 500 Hz : 18 dB
Einfügungsdämpfung bei 1 kHz : 27 dB
Einfügungsdämpfung bei 2 kHz : 11 dB
Einfügungsdämpfung bei 4 kHz : 9 dB
Einfügungsdämpfung bei 8 kHz : 7 dB
Einfügungsdämpfung Gesamt :
Einfügungsdämpfung Anmerkung :
Schalldämmung : ja
Verpackungseinheit : 1 Stück
Sortiment : C
GTIN (EAN) : 4012799923350
Hersteller: MAICO
RSR 35/50 Rohrschalldämpfer
Artikelnummer: 0092.0335
Menge: 1,000 Stck

**10.2110 RSR 40/5 Rohrschalldämpfer Rohrschalldämpfer mit 50 mm Schallschluckpackung, Länge: 1000 mm, DN 4**
Rohrschalldämpfer für lufttechnische Anlagen.
Mit Schallschluckpackung aus kunstharzgebundenen
Glasfasern.
Nicht brennbar gemäß DIN 4102 Klasse A1.
Einfügungsdämpfung gemäß DIN 45646 gemessen.
Temperaturbeständig bis +70  C.
RSR...: Mit 25 mm dicker Schallschluckpackung.
RSR.../50: Mit 50 mm dicker Schallschluckpackung.
Technische Daten
Ausführung : 50 mm Schallschluckpackung
Material : Aluminium
Gewicht : 4,4 kg
Gewicht mit Verpackung : 5,9 kg
Nennweite : 400 mm
Breite : 513,5 mm
Höhe : 513,5 mm
Tiefe : 1.170 mm
Breite mit Verpackung : 530 mm
Höhe mit Verpackung : 530 mm
Tiefe mit Verpackung : 1.180 mm
Einfügungsdämpfung bei 63 Hz :
Einfügungsdämpfung bei 125 Hz : 3 dB
Einfügungsdämpfung bei 250 Hz : 6 dB
Einfügungsdämpfung bei 500 Hz : 15 dB
Einfügungsdämpfung bei 1 kHz : 18 dB
Einfügungsdämpfung bei 2 kHz : 7 dB
Einfügungsdämpfung bei 4 kHz : 6 dB
Einfügungsdämpfung bei 8 kHz : 5 dB
Einfügungsdämpfung Gesamt :
Einfügungsdämpfung Anmerkung :
Schalldämmung : ja
Verpackungseinheit : 1 Stück
Sortiment : C
GTIN (EAN) : 4012799923367
Hersteller: MAICO
RSR 40/50 Rohrschalldämpfer
Artikelnummer: 0092.0336
Menge: 1,000 Stck

**10.2111 RSR 8-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 0,85 kg
Gewicht mit Verpackung : 1,22 kg
Anschlussdurchmesser : 80 mm
Geeignet für Nennweite : 80 mm
Breite : 135 mm
Höhe : 135 mm
Tiefe : 1.000 mm
Breite mit Verpackung : 165 mm
Höhe mit Verpackung : 165 mm
Tiefe mit Verpackung : 1.175 mm
Einfügungsdämpfung bei 63 Hz : 4 dB
Einfügungsdämpfung bei 125 Hz : 5 dB
Einfügungsdämpfung bei 250 Hz : 10 dB
Einfügungsdämpfung bei 500 Hz : 18 dB
Einfügungsdämpfung bei 1 kHz : 38 dB
Einfügungsdämpfung bei 2 kHz : 55 dB
Einfügungsdämpfung bei 4 kHz : 40 dB
Einfügungsdämpfung bei 8 kHz : 27 dB
Einfügungsdämpfung Gesamt :
Einfügungsdämpfung Anmerkung :
Schalldämmung : ja
Verpackungseinheit : 1 Stück
Sortiment : C
GTIN (EAN) : 4012799925910
Hersteller: MAICO
RSR 8-1 Rohrschalldämpfer
Artikelnummer: 0092.0591
Menge: 1,000 Stck

**10.2112 RSR 10-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 0,9 kg
Gewicht mit Verpackung : 1,27 kg
Anschlussdurchmesser : 100 mm
Geeignet für Nennweite : 100 mm
Breite : 160 mm
Höhe : 160 mm
Tiefe : 1.000 mm
Breite mit Verpackung : 165 mm
Höhe mit Verpackung : 165 mm
Tiefe mit Verpackung : 1.175 mm
Einfügungsdämpfung bei 63 Hz : 3 dB
Einfügungsdämpfung bei 125 Hz : 4 dB
Einfügungsdämpfung bei 250 Hz : 8 dB
Einfügungsdämpfung bei 500 Hz : 14 dB
Einfügungsdämpfung bei 1 kHz : 31 dB
Einfügungsdämpfung bei 2 kHz : 52 dB
Einfügungsdämpfung bei 4 kHz : 36 dB
Einfügungsdämpfung bei 8 kHz : 27 dB
Einfügungsdämpfung Gesamt :
Einfügungsdämpfung Anmerkung :
Schalldämmung : ja
Verpackungseinheit : 1 Stück
Sortiment : C
GTIN (EAN) : 4012799925927
Hersteller: MAICO
RSR 10-1 Rohrschalldämpfer
Artikelnummer: 0092.0592
Menge: 1,000 Stck

**10.2113 RSR 12-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 1 kg
Gewicht mit Verpackung : 1,49 kg
Anschlussdurchmesser : 125 mm
Geeignet für Nennweite : 125 mm
Breite : 190 mm
Höhe : 190 mm
Tiefe : 1.000 mm
Breite mit Verpackung : 215 mm
Höhe mit Verpackung : 215 mm
Tiefe mit Verpackung : 1.175 mm
Einfügungsdämpfung bei 63 Hz : 4 dB
Einfügungsdämpfung bei 125 Hz : 5 dB
Einfügungsdämpfung bei 250 Hz : 7 dB
Einfügungsdämpfung bei 500 Hz : 13 dB
Einfügungsdämpfung bei 1 kHz : 25 dB
Einfügungsdämpfung bei 2 kHz : 46 dB
Einfügungsdämpfung bei 4 kHz : 24 dB
Einfügungsdämpfung bei 8 kHz : 18 dB
Einfügungsdämpfung Gesamt :
Einfügungsdämpfung Anmerkung :
Schalldämmung : ja
Verpackungseinheit : 1 Stück
Sortiment : C
GTIN (EAN) : 4012799925934
Hersteller: MAICO
RSR 12-1 Rohrschalldämpfer
Artikelnummer: 0092.0593
Menge: 1,000 Stck

**10.2114 RSR 15-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 1,3 kg
Gewicht mit Verpackung : 1,79 kg
Anschlussdurchmesser : 150 mm
Geeignet für Nennweite : 150 mm
Breite : 210 mm
Höhe : 210 mm
Tiefe : 1.000 mm
Breite mit Verpackung : 215 mm
Höhe mit Verpackung : 215 mm
Tiefe mit Verpackung : 1.175 mm
Schalldämmung : ja
Verpackungseinheit : 1 Stück
Sortiment : C
GTIN (EAN) : 4012799925941
Hersteller: MAICO
RSR 15-1 Rohrschalldämpfer
Artikelnummer: 0092.0594
Menge: 1,000 Stck

**10.2115 RSR 16-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 1,3 kg
Gewicht mit Verpackung : 1,79 kg
Anschlussdurchmesser : 160 mm
Geeignet für Nennweite : 160 mm
Breite : 210 mm
Höhe : 210 mm
Tiefe : 1.000 mm
Breite mit Verpackung : 215 mm
Höhe mit Verpackung : 215 mm
Tiefe mit Verpackung : 1.175 mm
Einfügungsdämpfung bei 63 Hz : 1 dB
Einfügungsdämpfung bei 125 Hz : 2 dB
Einfügungsdämpfung bei 250 Hz : 4 dB
Einfügungsdämpfung bei 500 Hz : 8 dB
Einfügungsdämpfung bei 1 kHz : 24 dB
Einfügungsdämpfung bei 2 kHz : 44 dB
Einfügungsdämpfung bei 4 kHz : 18 dB
Einfügungsdämpfung bei 8 kHz : 16 dB
Einfügungsdämpfung Gesamt :
Einfügungsdämpfung Anmerkung :
Schalldämmung : ja
Verpackungseinheit : 1 Stück
Sortiment : C
GTIN (EAN) : 4012799925958
Hersteller: MAICO
RSR 16-1 Rohrschalldämpfer
Artikelnummer: 0092.0595
Menge: 1,000 Stck

**10.2116 RSR 18-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 1,4 kg
Gewicht mit Verpackung : 2,02 kg
Anschlussdurchmesser : 180 mm
Geeignet für Nennweite : 180 mm
Breite : 234 mm
Höhe : 234 mm
Tiefe : 1.000 mm
Breite mit Verpackung : 265 mm
Höhe mit Verpackung : 265 mm
Tiefe mit Verpackung : 1.175 mm
Schalldämmung : ja
Verpackungseinheit : 1 Stück
Sortiment : C
GTIN (EAN) : 4012799925965
Hersteller: MAICO
RSR 18-1 Rohrschalldämpfer
Artikelnummer: 0092.0596
Menge: 1,000 Stck

**10.2117 RSR 20-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 1,5 kg
Gewicht mit Verpackung : 2,12 kg
Anschlussdurchmesser : 200 mm
Geeignet für Nennweite : 200 mm
Breite : 260 mm
Höhe : 260 mm
Tiefe : 1.000 mm
Breite mit Verpackung : 265 mm
Höhe mit Verpackung : 265 mm
Tiefe mit Verpackung : 1.175 mm
Einfügungsdämpfung bei 63 Hz : 2 dB
Einfügungsdämpfung bei 125 Hz : 2 dB
Einfügungsdämpfung bei 250 Hz : 4 dB
Einfügungsdämpfung bei 500 Hz : 9 dB
Einfügungsdämpfung bei 1 kHz : 21 dB
Einfügungsdämpfung bei 2 kHz : 28 dB
Einfügungsdämpfung bei 4 kHz : 12 dB
Einfügungsdämpfung bei 8 kHz : 13 dB
Einfügungsdämpfung Gesamt :
Einfügungsdämpfung Anmerkung :
Schalldämmung : ja
Verpackungseinheit : 1 Stück
Sortiment : C
GTIN (EAN) : 4012799925972
Hersteller: MAICO
RSR 20-1 Rohrschalldämpfer
Artikelnummer: 0092.0597
Menge: 1,000 Stck

**10.2118 RSR 25-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 1,95 kg
Gewicht mit Verpackung : 2,71 kg
Anschlussdurchmesser : 250 mm
Geeignet für Nennweite : 250 mm
Breite : 310 mm
Höhe : 310 mm
Tiefe : 1.000 mm
Breite mit Verpackung : 320 mm
Höhe mit Verpackung : 350 mm
Tiefe mit Verpackung : 1.175 mm
Einfügungsdämpfung bei 63 Hz : 1 dB
Einfügungsdämpfung bei 125 Hz : 1 dB
Einfügungsdämpfung bei 250 Hz : 3 dB
Einfügungsdämpfung bei 500 Hz : 7 dB
Einfügungsdämpfung bei 1 kHz : 19 dB
Einfügungsdämpfung bei 2 kHz : 18 dB
Einfügungsdämpfung bei 4 kHz : 9 dB
Einfügungsdämpfung bei 8 kHz : 13 dB
Einfügungsdämpfung Gesamt :
Einfügungsdämpfung Anmerkung :
Schalldämmung : ja
Verpackungseinheit : 1 Stück
Sortiment : C
GTIN (EAN) : 4012799925989
Hersteller: MAICO
RSR 25-1 Rohrschalldämpfer
Artikelnummer: 0092.0598
Menge: 1,000 Stck

**10.2119 RSR 31-1 Rohrschalldämpfer Flexibler Rohrschalldämpfer mit Lippendichtung, 25 mm Schallschluckpac**
Rohrschalldämpfer für lufttechnische Anlagen.
Mit Schallschluckpackung aus kunstharzgebundenen
Glasfasern.
Nicht brennbar gemäß DIN 4102 Klasse A1.
Einfügungsdämpfung gemäß DIN 45646 gemessen.
Mit Lippendichtung.
Temperaturbeständig bis +70  C.
RSR...: Mit 25 mm dicker Schallschluckpackung.
RSR.../50: Mit 50 mm dicker Schallschluckpackung.
Technische Daten
Ausführung : 25 mm Schallschluckpackung
Einbauort : Ventilator
Material : Aluminium
Farbe : silber
Gewicht : 2,8 kg
Gewicht mit Verpackung : 3,86 kg
Anschlussdurchmesser : 315 mm
Geeignet für Nennweite : 315 mm
Breite : 365 mm
Höhe : 365 mm
Tiefe : 1.000 mm
Breite mit Verpackung : 400 mm
Höhe mit Verpackung : 400 mm
Tiefe mit Verpackung : 1.175 mm
Einfügungsdämpfung bei 63 Hz : 1 dB
Einfügungsdämpfung bei 125 Hz : 1 dB
Einfügungsdämpfung bei 250 Hz : 2 dB
Einfügungsdämpfung bei 500 Hz : 5 dB
Einfügungsdämpfung bei 1 kHz : 16 dB
Einfügungsdämpfung bei 2 kHz : 13 dB
Einfügungsdämpfung bei 4 kHz : 8 dB
Einfügungsdämpfung bei 8 kHz : 10 dB
Einfügungsdämpfung Gesamt :
Einfügungsdämpfung Anmerkung :
Schalldämmung : ja
Verpackungseinheit : 1 Stück
Sortiment : C
GTIN (EAN) : 4012799925996
Hersteller: MAICO
RSR 31-1 Rohrschalldämpfer
Artikelnummer: 0092.0599
Menge: 1,000 Stck

**10.2120 RSR 10/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 1,55 kg
Gewicht mit Verpackung : 2,94 kg
Anschlussdurchmesser : 100 mm
Geeignet für Nennweite : 100 mm
Breite : 210 mm
Höhe : 210 mm
Tiefe : 1.000 mm
Breite mit Verpackung : 215 mm
Höhe mit Verpackung : 215 mm
Tiefe mit Verpackung : 1.175 mm
Einfügungsdämpfung bei 63 Hz : 7 dB
Einfügungsdämpfung bei 125 Hz : 7 dB
Einfügungsdämpfung bei 250 Hz : 16 dB
Einfügungsdämpfung bei 500 Hz : 25 dB
Einfügungsdämpfung bei 1 kHz : 48 dB
Einfügungsdämpfung bei 2 kHz : 56 dB
Einfügungsdämpfung bei 4 kHz : 42 dB
Einfügungsdämpfung bei 8 kHz : 32 dB
Einfügungsdämpfung Gesamt :
Einfügungsdämpfung Anmerkung :
Schalldämmung : ja
Verpackungseinheit : 1 Stück
Sortiment : C
GTIN (EAN) : 4012799926009
Hersteller: MAICO
RSR 10/50-1 Rohrschalldämpfer
Artikelnummer: 0092.0600
Menge: 1,000 Stck

**10.2121 RSR 12/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 1,66 kg
Gewicht mit Verpackung : 2,28 kg
Anschlussdurchmesser : 125 mm
Geeignet für Nennweite : 125 mm
Breite : 235 mm
Höhe : 235 mm
Tiefe : 1.000 mm
Breite mit Verpackung : 265 mm
Höhe mit Verpackung : 265 mm
Tiefe mit Verpackung : 1.175 mm
Einfügungsdämpfung bei 63 Hz : 7 dB
Einfügungsdämpfung bei 125 Hz : 7 dB
Einfügungsdämpfung bei 250 Hz : 14 dB
Einfügungsdämpfung bei 500 Hz : 24 dB
Einfügungsdämpfung bei 1 kHz : 45 dB
Einfügungsdämpfung bei 2 kHz : 53 dB
Einfügungsdämpfung bei 4 kHz : 28 dB
Einfügungsdämpfung bei 8 kHz : 24 dB
Einfügungsdämpfung Gesamt :
Einfügungsdämpfung Anmerkung :
Schalldämmung : ja
Verpackungseinheit : 1 Stück
Sortiment : C
GTIN (EAN) : 4012799926016
Hersteller: MAICO
RSR 12/50-1 Rohrschalldämpfer
Artikelnummer: 0092.0601
Menge: 1,000 Stck

**10.2122 RSR 15/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 1,9 kg
Gewicht mit Verpackung : 2,4 kg
Anschlussdurchmesser : 150 mm
Geeignet für Nennweite : 150 mm
Breite : 260 mm
Höhe : 260 mm
Tiefe : 1.000 mm
Breite mit Verpackung : 265 mm
Höhe mit Verpackung : 265 mm
Tiefe mit Verpackung : 1.175 mm
Schalldämmung : ja
Verpackungseinheit : 1 Stück
Sortiment : C
GTIN (EAN) : 4012799926023
Hersteller: MAICO
RSR 15/50-1 Rohrschalldämpfer
Artikelnummer: 0092.0602
Menge: 1,000 Stck

**10.2123 RSR 16/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 1,8 kg
Gewicht mit Verpackung : 2,4 kg
Anschlussdurchmesser : 160 mm
Geeignet für Nennweite : 160 mm
Breite : 260 mm
Höhe : 260 mm
Tiefe : 1.000 mm
Breite mit Verpackung : 265 mm
Höhe mit Verpackung : 265 mm
Tiefe mit Verpackung : 1.175 mm
Einfügungsdämpfung bei 63 Hz : 3 dB
Einfügungsdämpfung bei 125 Hz : 4 dB
Einfügungsdämpfung bei 250 Hz : 10 dB
Einfügungsdämpfung bei 500 Hz : 19 dB
Einfügungsdämpfung bei 1 kHz : 39 dB
Einfügungsdämpfung bei 2 kHz : 35 dB
Einfügungsdämpfung bei 4 kHz : 19 dB
Einfügungsdämpfung bei 8 kHz : 18 dB
Einfügungsdämpfung Gesamt :
Einfügungsdämpfung Anmerkung :
Schalldämmung : ja
Verpackungseinheit : 1 Stück
Sortiment : C
GTIN (EAN) : 4012799926030
Hersteller: MAICO
RSR 16/50-1 Rohrschalldämpfer
Artikelnummer: 0092.0603
Menge: 1,000 Stck

**10.2124 RSR 20/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 2,15 kg
Gewicht mit Verpackung : 2,9 kg
Anschlussdurchmesser : 200 mm
Geeignet für Nennweite : 200 mm
Breite : 310 mm
Höhe : 310 mm
Tiefe : 1.000 mm
Breite mit Verpackung : 320 mm
Höhe mit Verpackung : 350 mm
Tiefe mit Verpackung : 1.175 mm
Einfügungsdämpfung bei 63 Hz : 4 dB
Einfügungsdämpfung bei 125 Hz : 4 dB
Einfügungsdämpfung bei 250 Hz : 9 dB
Einfügungsdämpfung bei 500 Hz : 17 dB
Einfügungsdämpfung bei 1 kHz : 37 dB
Einfügungsdämpfung bei 2 kHz : 26 dB
Einfügungsdämpfung bei 4 kHz : 14 dB
Einfügungsdämpfung bei 8 kHz : 15 dB
Einfügungsdämpfung Gesamt :
Einfügungsdämpfung Anmerkung :
Schalldämmung : ja
Verpackungseinheit : 1 Stück
Sortiment : C
GTIN (EAN) : 4012799926047
Hersteller: MAICO
RSR 20/50-1 Rohrschalldämpfer
Artikelnummer: 0092.0604
Menge: 1,000 Stck

**10.2125 RSR 25/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 2,7 kg
Gewicht mit Verpackung : 3,7 kg
Anschlussdurchmesser : 250 mm
Geeignet für Nennweite : 250 mm
Breite : 365 mm
Höhe : 365 mm
Tiefe : 1.000 mm
Breite mit Verpackung : 400 mm
Höhe mit Verpackung : 400 mm
Tiefe mit Verpackung : 1.175 mm
Einfügungsdämpfung bei 63 Hz : 3 dB
Einfügungsdämpfung bei 125 Hz : 3 dB
Einfügungsdämpfung bei 250 Hz : 7 dB
Einfügungsdämpfung bei 500 Hz : 13 dB
Einfügungsdämpfung bei 1 kHz : 32 dB
Einfügungsdämpfung bei 2 kHz : 16 dB
Einfügungsdämpfung bei 4 kHz : 10 dB
Einfügungsdämpfung bei 8 kHz : 15 dB
Einfügungsdämpfung Gesamt :
Einfügungsdämpfung Anmerkung :
Schalldämmung : ja
Verpackungseinheit : 1 Stück
Sortiment : C
GTIN (EAN) : 4012799926054
Hersteller: MAICO
RSR 25/50-1 Rohrschalldämpfer
Artikelnummer: 0092.0605
Menge: 1,000 Stck

**10.2126 RSR 31/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 3 kg
Gewicht mit Verpackung : 4,25 kg
Anschlussdurchmesser : 315 mm
Geeignet für Nennweite : 315 mm
Breite : 410 mm
Höhe : 410 mm
Tiefe : 1.000 mm
Breite mit Verpackung : 420 mm
Höhe mit Verpackung : 420 mm
Tiefe mit Verpackung : 1.175 mm
Einfügungsdämpfung bei 63 Hz : 3 dB
Einfügungsdämpfung bei 125 Hz : 2 dB
Einfügungsdämpfung bei 250 Hz : 5 dB
Einfügungsdämpfung bei 500 Hz : 11 dB
Einfügungsdämpfung bei 1 kHz : 28 dB
Einfügungsdämpfung bei 2 kHz : 12 dB
Einfügungsdämpfung bei 4 kHz : 9 dB
Einfügungsdämpfung bei 8 kHz : 12 dB
Einfügungsdämpfung Gesamt :
Einfügungsdämpfung Anmerkung :
Schalldämmung : ja
Verpackungseinheit : 1 Stück
Sortiment : C
GTIN (EAN) : 4012799926061
Hersteller: MAICO
RSR 31/50-1 Rohrschalldämpfer
Artikelnummer: 0092.0606
Menge: 1,000 Stck

**10.2127 RSR 35/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 3,7 kg
Gewicht mit Verpackung : 5,12 kg
Anschlussdurchmesser : 355 mm
Geeignet für Nennweite : 355 mm
Breite : 460 mm
Höhe : 460 mm
Tiefe : 1.000 mm
Breite mit Verpackung : 520 mm
Höhe mit Verpackung : 520 mm
Tiefe mit Verpackung : 1.175 mm
Einfügungsdämpfung bei 63 Hz : 2 dB
Einfügungsdämpfung bei 125 Hz : 3 dB
Einfügungsdämpfung bei 250 Hz : 6 dB
Einfügungsdämpfung bei 500 Hz : 12 dB
Einfügungsdämpfung bei 1 kHz : 25 dB
Einfügungsdämpfung bei 2 kHz : 11 dB
Einfügungsdämpfung bei 4 kHz : 8 dB
Einfügungsdämpfung bei 8 kHz : 11 dB
Einfügungsdämpfung Gesamt :
Einfügungsdämpfung Anmerkung :
Schalldämmung : ja
Verpackungseinheit : 1 Stück
Sortiment : C
GTIN (EAN) : 4012799926078
Hersteller: MAICO
RSR 35/50-1 Rohrschalldämpfer
Artikelnummer: 0092.0607
Menge: 1,000 Stck

**10.2128 RSR 40/5 Rohrschalldämpfer Flexibler Rohrschalldämpfer mit Lippendichtung, 50 mm Schallschluckpac**
Rohrschalldämpfer für lufttechnische Anlagen.
Mit Schallschluckpackung aus kunstharzgebundenen
Glasfasern.
Nicht brennbar gemäß DIN 4102 Klasse A1.
Einfügungsdämpfung gemäß DIN 45646 gemessen.
Mit Lippendichtung.
Temperaturbeständig bis +70  C.
RSR...: Mit 25 mm dicker Schallschluckpackung.
RSR.../50: Mit 50 mm dicker Schallschluckpackung.
Technische Daten
Ausführung : 50 mm Schallschluckpackung
Einbauort : Ventilator
Material : Aluminium
Farbe : silber
Gewicht : 4,4 kg
Gewicht mit Verpackung : 5,82 kg
Anschlussdurchmesser : 400 mm
Geeignet für Nennweite : 400 mm
Breite : 510 mm
Höhe : 510 mm
Tiefe : 1.000 mm
Breite mit Verpackung : 520 mm
Höhe mit Verpackung : 520 mm
Tiefe mit Verpackung : 1.175 mm
Einfügungsdämpfung bei 63 Hz : 2 dB
Einfügungsdämpfung bei 125 Hz : 3 dB
Einfügungsdämpfung bei 250 Hz : 6 dB
Einfügungsdämpfung bei 500 Hz : 12 dB
Einfügungsdämpfung bei 1 kHz : 19 dB
Einfügungsdämpfung bei 2 kHz : 8 dB
Einfügungsdämpfung bei 4 kHz : 6 dB
Einfügungsdämpfung bei 8 kHz : 9 dB
Einfügungsdämpfung Gesamt :
Einfügungsdämpfung Anmerkung :
Schalldämmung : ja
Verpackungseinheit : 1 Stück
Sortiment : C
GTIN (EAN) : 4012799926085
Hersteller: MAICO
RSR 40/50-1 Rohrschalldämpfer
Artikelnummer: 0092.0608
Menge: 1,000 Stck

**10.2129 RSOF 10/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 0,94 kg
Gewicht mit Verpackung : 1,37 kg
Nennweite : 100 mm
Länge : 500 mm
Breite : 240 mm
Höhe : 150 mm
Tiefe : 500 mm
Breite mit Verpackung : 270 mm
Höhe mit Verpackung : 270 mm
Tiefe mit Verpackung : 820 mm
Umgebungstemperatur : 200  C
Einfügungsdämpfung bei 63 Hz : 2 dB
Einfügungsdämpfung bei 125 Hz : 4 dB
Einfügungsdämpfung bei 250 Hz : 11 dB
Einfügungsdämpfung bei 500 Hz : 17 dB
Einfügungsdämpfung bei 1 kHz : 32 dB
Einfügungsdämpfung bei 2 kHz : 41 dB
Einfügungsdämpfung bei 4 kHz : 21 dB
Einfügungsdämpfung bei 8 kHz : 17 dB
Einfügungsdämpfung Gesamt :
Einfügungsdämpfung Anmerkung :
Verpackungseinheit : 1 Stück
Sortiment : K
GTIN (EAN) : 4012799925309
Hersteller: MAICO
RSOF 10/50 Flacher Ovalrohrschalldämpfer
Artikelnummer: 0092.0530
Menge: 1,000 Stck

**10.2130 RSOF 12/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 1,09 kg
Gewicht mit Verpackung : 1,65 kg
Nennweite : 125 mm
Länge : 500 mm
Breite : 265 mm
Höhe : 175 mm
Tiefe : 500 mm
Breite mit Verpackung : 275 mm
Höhe mit Verpackung : 275 mm
Tiefe mit Verpackung : 810 mm
Umgebungstemperatur : 200  C
Einfügungsdämpfung bei 63 Hz : 1 dB
Einfügungsdämpfung bei 125 Hz : 3 dB
Einfügungsdämpfung bei 250 Hz : 9 dB
Einfügungsdämpfung bei 500 Hz : 17 dB
Einfügungsdämpfung bei 1 kHz : 27 dB
Einfügungsdämpfung bei 2 kHz : 31 dB
Einfügungsdämpfung bei 4 kHz : 15 dB
Einfügungsdämpfung bei 8 kHz : 17 dB
Einfügungsdämpfung Gesamt :
Einfügungsdämpfung Anmerkung :
Verpackungseinheit : 1 Stück
Sortiment : K
GTIN (EAN) : 4012799925316
Hersteller: MAICO
RSOF 12/50 Flacher Ovalrohrschalldämpfer
Artikelnummer: 0092.0531
Menge: 1,000 Stck

**10.2131 RSOF 16/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 1,38 kg
Gewicht mit Verpackung : 1,93 kg
Nennweite : 160 mm
Länge : 500 mm
Breite : 285 mm
Höhe : 210 mm
Tiefe : 500 mm
Breite mit Verpackung : 275 mm
Höhe mit Verpackung : 275 mm
Tiefe mit Verpackung : 805 mm
Umgebungstemperatur : 200  C
Einfügungsdämpfung bei 63 Hz : 1 dB
Einfügungsdämpfung bei 125 Hz : 6 dB
Einfügungsdämpfung bei 250 Hz : 7 dB
Einfügungsdämpfung bei 500 Hz : 13 dB
Einfügungsdämpfung bei 1 kHz : 22 dB
Einfügungsdämpfung bei 2 kHz : 22 dB
Einfügungsdämpfung bei 4 kHz : 13 dB
Einfügungsdämpfung bei 8 kHz : 13 dB
Einfügungsdämpfung Gesamt :
Einfügungsdämpfung Anmerkung :
Verpackungseinheit : 1 Stück
Sortiment : K
GTIN (EAN) : 4012799925323
Hersteller: MAICO
RSOF 16/50 Flacher Ovalrohrschalldämpfer
Artikelnummer: 0092.0532
Menge: 1,000 Stck

**10.2132 RSOF 10/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 1,54 kg
Gewicht mit Verpackung : 2,03 kg
Nennweite : 100 mm
Länge : 1.000 mm
Breite : 240 mm
Höhe : 150 mm
Tiefe : 1.000 mm
Breite mit Verpackung : 225 mm
Höhe mit Verpackung : 225 mm
Tiefe mit Verpackung : 1.190 mm
Umgebungstemperatur : 200  C
Einfügungsdämpfung bei 63 Hz : 9 dB
Einfügungsdämpfung bei 125 Hz : 7 dB
Einfügungsdämpfung bei 250 Hz : 19 dB
Einfügungsdämpfung bei 500 Hz : 24 dB
Einfügungsdämpfung bei 1 kHz : 42 dB
Einfügungsdämpfung bei 2 kHz : 56 dB
Einfügungsdämpfung bei 4 kHz : 34 dB
Einfügungsdämpfung bei 8 kHz : 31 dB
Einfügungsdämpfung Gesamt :
Einfügungsdämpfung Anmerkung :
Verpackungseinheit : 1 Stück
Sortiment : K
GTIN (EAN) : 4012799925330
Hersteller: MAICO
RSOF 10/100 Flacher Ovalrohrschalldämpfer
Artikelnummer: 0092.0533
Menge: 1,000 Stck

**10.2133 RSOF 12/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 1,8 kg
Gewicht mit Verpackung : 2,45 kg
Nennweite : 125 mm
Länge : 1.000 mm
Breite : 265 mm
Höhe : 175 mm
Tiefe : 1.000 mm
Breite mit Verpackung : 228 mm
Höhe mit Verpackung : 228 mm
Tiefe mit Verpackung : 1.120 mm
Umgebungstemperatur : 200  C
Einfügungsdämpfung bei 63 Hz : 6 dB
Einfügungsdämpfung bei 125 Hz : 6 dB
Einfügungsdämpfung bei 250 Hz : 13 dB
Einfügungsdämpfung bei 500 Hz : 20 dB
Einfügungsdämpfung bei 1 kHz : 36 dB
Einfügungsdämpfung bei 2 kHz : 52 dB
Einfügungsdämpfung bei 4 kHz : 24 dB
Einfügungsdämpfung bei 8 kHz : 24 dB
Einfügungsdämpfung Gesamt :
Einfügungsdämpfung Anmerkung :
Verpackungseinheit : 1 Stück
Sortiment : K
GTIN (EAN) : 4012799925347
Hersteller: MAICO
RSOF 12/100 Flacher Ovalrohrschalldämpfer
Artikelnummer: 0092.0534
Menge: 1,000 Stck

**10.2134 RSOF 16/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 2,13 kg
Gewicht mit Verpackung : 2,78 kg
Nennweite : 160 mm
Länge : 1.000 mm
Breite : 285 mm
Höhe : 210 mm
Tiefe : 1.000 mm
Breite mit Verpackung : 274 mm
Höhe mit Verpackung : 274 mm
Tiefe mit Verpackung : 1.180 mm
Umgebungstemperatur : 200  C
Einfügungsdämpfung bei 63 Hz : 5 dB
Einfügungsdämpfung bei 125 Hz : 6 dB
Einfügungsdämpfung bei 250 Hz : 10 dB
Einfügungsdämpfung bei 500 Hz : 19 dB
Einfügungsdämpfung bei 1 kHz : 33 dB
Einfügungsdämpfung bei 2 kHz : 37 dB
Einfügungsdämpfung bei 4 kHz : 17 dB
Einfügungsdämpfung bei 8 kHz : 18 dB
Einfügungsdämpfung Gesamt :
Einfügungsdämpfung Anmerkung :
Verpackungseinheit : 1 Stück
Sortiment : K
GTIN (EAN) : 4012799925354
Hersteller: MAICO
RSOF 16/100 Flacher Ovalrohrschalldämpfer
Artikelnummer: 0092.0535
Menge: 1,000 Stck

**10.2135 SDE 8 Einschubschalldämpfer Einschubschalldämpfer inkl. aller Stopfen, Länge: 50mm, DN 80**
Als Schalldämpfer oder zur Druckregulierung in Flex-
und Wickelfalzrohren einsetzbar.
Für Be- und Entlüftung geeignet.
Durch Herausnehmen der Stopfen flexibel an die
Gegebenheiten anpassbar.
Kleine Öffnung für die Luftmengenmessung vorgesehen.
Geringer Platzbedarf.
Einfach zu montieren.
Nachträglich montierbar.
Brand- und schimmelgeschützter Schaumstoff, gemäß
Anforderungen der Emissionsklasse M1.
Einfach mit dem Staubsauger zu reinigen.
Technische Daten
Einbauort : Rohr
Material : PU-Schaumstoff
Gewicht : 0,03 kg
Gewicht mit Verpackung : 0,03 kg
Nennweite : 80 mm
Geeignet für Nennweite : 80
Außendurchmesser : 82 mm
Breite : 80 mm
Höhe : 60 mm
Tiefe : 50 mm
Breite mit Verpackung : 81 mm
Höhe mit Verpackung : 61 mm
Tiefe mit Verpackung : 51 mm
Einfügungsdämpfung bei 63 Hz :
Einfügungsdämpfung bei 125 Hz : 9 dB / 4,5 dB / 4,5 dB
Einfügungsdämpfung bei 250 Hz : 5 dB / 3,5 dB / 2,5 dB
Einfügungsdämpfung bei 500 Hz : 11,5 dB / 7,5 dB / 5 dB
Einfügungsdämpfung bei 1 kHz : 14,5 dB / 11,5 dB / 8 dB
Einfügungsdämpfung bei 2 kHz : 18 dB / 10,5 dB / 9,5 dB
Einfügungsdämpfung bei 4 kHz : 20 dB / 17,5 dB / 13 dB
Einfügungsdämpfung bei 8 kHz : 24 dB / 21 dB / 15,5 dB
Einfügungsdämpfung Gesamt :
Einfügungsdämpfung Anmerkung : Angaben bei 1, 3 und 5
Öffnungen
Verpackungseinheit : 1 Stück
Sortiment : C
GTIN (EAN) : 4012799442134
Hersteller: MAICO
SDE 8 Einschubschalldämpfer
Artikelnummer: 0044.0213
Menge: 1,000 Stck

**10.2136 SDE 10 Einschubschalldämpfer Einschubschalldämpfer inkl. aller Stopfen, Länge: 50 mm, DN 100**
Als Schalldämpfer oder zur Druckregulierung in Flex-
und Wickelfalzrohren einsetzbar.
Für Be- und Entlüftung geeignet.
Durch Herausnehmen der Stopfen flexibel an die
Gegebenheiten anpassbar.
Kleine Öffnung für die Luftmengenmessung vorgesehen.
Geringer Platzbedarf.
Einfach zu montieren.
Nachträglich montierbar.
Brand- und schimmelgeschützter Schaumstoff, gemäß
Anforderungen der Emissionsklasse M1.
Einfach mit dem Staubsauger zu reinigen.
Technische Daten
Einbauort : Rohr
Material : PU-Schaumstoff
Gewicht : 0,06 kg
Gewicht mit Verpackung : 0,1 kg
Nennweite : 100 mm
Geeignet für Nennweite : 100
Außendurchmesser : 102 mm
Breite : 100 mm
Höhe : 100 mm
Tiefe : 50 mm
Breite mit Verpackung : 100 mm
Höhe mit Verpackung : 100 mm
Tiefe mit Verpackung : 50 mm
Einfügungsdämpfung bei 63 Hz : 6,5 dB / 3 dB / 1,5 dB
Einfügungsdämpfung bei 125 Hz : 7 dB / 3,5 dB / 2,5 dB
Einfügungsdämpfung bei 250 Hz : 4 dB / 2,5 dB / 1,5 dB
Einfügungsdämpfung bei 500 Hz : 9,5 dB / 5,5 dB / 3,5
dB
Einfügungsdämpfung bei 1 kHz : 13 dB / 8,5 dB / 6 dB
Einfügungsdämpfung bei 2 kHz : 16 dB / 8,5 dB / 6,5 dB
Einfügungsdämpfung bei 4 kHz : 18 dB / 15 dB / 12 dB
Einfügungsdämpfung bei 8 kHz : 22 dB / 19 dB / 17 dB
Einfügungsdämpfung Gesamt :
Einfügungsdämpfung Anmerkung : Angaben bei 1, 3 und 5
Öffnungen
Verpackungseinheit : 1 Stück
Sortiment : C
GTIN (EAN) : 4012799442141
Hersteller: MAICO
SDE 10 Einschubschalldämpfer
Artikelnummer: 0044.0214
Menge: 1,000 Stck

**10.2137 SDE 12 Einschubschalldämpfer Einschubschalldämpfer inkl. aller Stopfen, Länge: 50 mm, DN 125**
Als Schalldämpfer oder zur Druckregulierung in Flex-
und Wickelfalzrohren einsetzbar.
Für Be- und Entlüftung geeignet.
Durch Herausnehmen der Stopfen flexibel an die
Gegebenheiten anpassbar.
Kleine Öffnung für die Luftmengenmessung vorgesehen.
Geringer Platzbedarf.
Einfach zu montieren.
Nachträglich montierbar.
Brand- und schimmelgeschützter Schaumstoff, gemäß
Anforderungen der Emissionsklasse M1.
Einfach mit dem Staubsauger zu reinigen.
Technische Daten
Einbauort : Rohr
Material : PU-Schaumstoff
Gewicht : 0,07 kg
Gewicht mit Verpackung : 0,1 kg
Nennweite : 125 mm
Geeignet für Nennweite : 125
Außendurchmesser : 127 mm
Breite : 120 mm
Höhe : 120 mm
Tiefe : 50 mm
Breite mit Verpackung : 120 mm
Höhe mit Verpackung : 120 mm
Tiefe mit Verpackung : 50 mm
Einfügungsdämpfung bei 63 Hz : 5 dB / 2 dB / 1 dB
Einfügungsdämpfung bei 125 Hz : 6 dB / 2 dB / 1,5 dB
Einfügungsdämpfung bei 250 Hz : 5 dB / 2,5 dB / 1,5 dB
Einfügungsdämpfung bei 500 Hz : 5 dB / 3 dB / 2,5 dB
Einfügungsdämpfung bei 1 kHz : 12 dB / 8,5 dB / 6 dB
Einfügungsdämpfung bei 2 kHz : 13 dB / 8 dB / 5 dB
Einfügungsdämpfung bei 4 kHz : 19 dB / 14 dB / 11 dB
Einfügungsdämpfung bei 8 kHz : 21 dB / 19 dB / 18 dB
Einfügungsdämpfung Gesamt :
Einfügungsdämpfung Anmerkung : Angaben bei 1, 3 und 5
Öffnungen
Verpackungseinheit : 1 Stück
Sortiment : C
GTIN (EAN) : 4012799442158
Hersteller: MAICO
SDE 12 Einschubschalldämpfer
Artikelnummer: 0044.0215
Menge: 1,000 Stck

**10.2138 SDE 16 Einschubschalldämpfer Einschubschalldämpfer inkl. aller Stopfen, Länge: 50 mm, DN 160**
Als Schalldämpfer oder zur Druckregulierung in Flex-
und Wickelfalzrohren einsetzbar.
Für Be- und Entlüftung geeignet.
Durch Herausnehmen der Stopfen flexibel an die
Gegebenheiten anpassbar.
Kleine Öffnung für die Luftmengenmessung vorgesehen.
Geringer Platzbedarf.
Einfach zu montieren.
Nachträglich montierbar.
Brand- und schimmelgeschützter Schaumstoff, gemäß
Anforderungen der Emissionsklasse M1.
Einfach mit dem Staubsauger zu reinigen.
Technische Daten
Einbauort : Rohr
Material : PU-Schaumstoff
Gewicht : 0,1 kg
Gewicht mit Verpackung : 0,13 kg
Nennweite : 160 mm
Geeignet für Nennweite : 160
Außendurchmesser : 162 mm
Breite : 165 mm
Höhe : 165 mm
Tiefe : 50 mm
Breite mit Verpackung : 165 mm
Höhe mit Verpackung : 165 mm
Tiefe mit Verpackung : 50 mm
Einfügungsdämpfung bei 63 Hz : 6,5 dB / 3 dB / 1,5 dB
Einfügungsdämpfung bei 125 Hz : 7 dB / 3,5 dB / 2,5 dB
Einfügungsdämpfung bei 250 Hz : 4 dB / 2,5 dB / 1,5 dB
Einfügungsdämpfung bei 500 Hz : 9,5 dB / 5,5 dB / 3,5
dB
Einfügungsdämpfung bei 1 kHz : 13 dB / 8,5 dB / 6 dB
Einfügungsdämpfung bei 2 kHz : 16 dB / 8,5 dB / 6 dB
Einfügungsdämpfung bei 4 kHz : 18 dB / 15 dB / 12 dB
Einfügungsdämpfung bei 8 kHz : 22 dB / 20 dB / 17 dB
Einfügungsdämpfung Gesamt :
Einfügungsdämpfung Anmerkung : Angaben bei 1, 3 und 5
Öffnungen
Verpackungseinheit : 1 Stück
Sortiment : C
GTIN (EAN) : 4012799442165
Hersteller: MAICO
SDE 16 Einschubschalldämpfer
Artikelnummer: 0044.0216
Menge: 1,000 Stck

**10.2139 SD 18 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 25 kg
Gewicht mit Verpackung : 25 kg
Geeignet für Nennweite : 180 mm
Breite : 765 mm
Höhe : 850 mm
Tiefe : 765 mm
Breite mit Verpackung : 765 mm
Höhe mit Verpackung : 850 mm
Tiefe mit Verpackung : 765 mm
Einfügungsdämpfung bei 63 Hz :
Einfügungsdämpfung bei 125 Hz : 4 dB
Einfügungsdämpfung bei 250 Hz : 10 dB
Einfügungsdämpfung bei 500 Hz : 18 dB
Einfügungsdämpfung bei 1 kHz : 22 dB
Einfügungsdämpfung bei 2 kHz : 14 dB
Einfügungsdämpfung bei 4 kHz : 15 dB
Einfügungsdämpfung bei 8 kHz :
Einfügungsdämpfung Gesamt : 15 dB
Einfügungsdämpfung Anmerkung :
Verpackungseinheit : 1 Stück
Sortiment : C
GTIN (EAN) : 4012799923374
Hersteller: MAICO
SD 18 Sockelschalldämpfer
Artikelnummer: 0092.0337
Menge: 1,000 Stck

**10.2140 SD 22 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 27,5 kg
Gewicht mit Verpackung : 29 kg
Geeignet für Nennweite : 225 mm
Breite : 805 mm
Höhe : 850 mm
Tiefe : 805 mm
Breite mit Verpackung : 806 mm
Höhe mit Verpackung : 875 mm
Tiefe mit Verpackung : 806 mm
Einfügungsdämpfung bei 63 Hz :
Einfügungsdämpfung bei 125 Hz : 3 dB
Einfügungsdämpfung bei 250 Hz : 6 dB
Einfügungsdämpfung bei 500 Hz : 20 dB
Einfügungsdämpfung bei 1 kHz : 21 dB
Einfügungsdämpfung bei 2 kHz : 23 dB
Einfügungsdämpfung bei 4 kHz : 30 dB
Einfügungsdämpfung bei 8 kHz :
Einfügungsdämpfung Gesamt : 9 dB
Einfügungsdämpfung Anmerkung :
Verpackungseinheit : 1 Stück
Sortiment : C
GTIN (EAN) : 4012799923381
Hersteller: MAICO
SD 22 Sockelschalldämpfer
Artikelnummer: 0092.0338
Menge: 1,000 Stck

**10.2141 SD 25 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 29,2 kg
Gewicht mit Verpackung : 29,2 kg
Geeignet für Nennweite : 250 mm
Breite : 845 mm
Höhe : 850 mm
Tiefe : 845 mm
Breite mit Verpackung : 845 mm
Höhe mit Verpackung : 850 mm
Tiefe mit Verpackung : 845 mm
Einfügungsdämpfung bei 63 Hz :
Einfügungsdämpfung bei 125 Hz : 2 dB
Einfügungsdämpfung bei 250 Hz : 5 dB
Einfügungsdämpfung bei 500 Hz : 21 dB
Einfügungsdämpfung bei 1 kHz : 19 dB
Einfügungsdämpfung bei 2 kHz : 22 dB
Einfügungsdämpfung bei 4 kHz : 25 dB
Einfügungsdämpfung bei 8 kHz :
Einfügungsdämpfung Gesamt : 7 dB
Einfügungsdämpfung Anmerkung :
Verpackungseinheit : 1 Stück
Sortiment : C
GTIN (EAN) : 4012799923398
Hersteller: MAICO
SD 25 Sockelschalldämpfer
Artikelnummer: 0092.0339
Menge: 1,000 Stck

**10.2142 SD 31 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 33,2 kg
Gewicht mit Verpackung : 35 kg
Geeignet für Nennweite : 315 mm
Breite : 915 mm
Höhe : 850 mm
Tiefe : 915 mm
Breite mit Verpackung : 930 mm
Höhe mit Verpackung : 880 mm
Tiefe mit Verpackung : 930 mm
Einfügungsdämpfung bei 63 Hz :
Einfügungsdämpfung bei 125 Hz :
Einfügungsdämpfung bei 250 Hz : 5 dB
Einfügungsdämpfung bei 500 Hz : 16 dB
Einfügungsdämpfung bei 1 kHz : 14 dB
Einfügungsdämpfung bei 2 kHz : 17 dB
Einfügungsdämpfung bei 4 kHz : 15 dB
Einfügungsdämpfung bei 8 kHz :
Einfügungsdämpfung Gesamt : 6 dB
Einfügungsdämpfung Anmerkung :
Verpackungseinheit : 1 Stück
Sortiment : C
GTIN (EAN) : 4012799923404
Hersteller: MAICO
SD 31 Sockelschalldämpfer
Artikelnummer: 0092.0340
Menge: 1,000 Stck

**10.2143 SD 35 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 34,7 kg
Gewicht mit Verpackung : 36 kg
Geeignet für Nennweite : 355 mm
Breite : 955 mm
Höhe : 850 mm
Tiefe : 955 mm
Breite mit Verpackung : 975 mm
Höhe mit Verpackung : 880 mm
Tiefe mit Verpackung : 975 mm
Einfügungsdämpfung bei 63 Hz :
Einfügungsdämpfung bei 125 Hz : 2 dB
Einfügungsdämpfung bei 250 Hz : 4 dB
Einfügungsdämpfung bei 500 Hz : 18 dB
Einfügungsdämpfung bei 1 kHz : 18 dB
Einfügungsdämpfung bei 2 kHz : 22 dB
Einfügungsdämpfung bei 4 kHz : 20 dB
Einfügungsdämpfung bei 8 kHz :
Einfügungsdämpfung Gesamt : 9 dB
Einfügungsdämpfung Anmerkung :
Verpackungseinheit : 1 Stück
Sortiment : C
GTIN (EAN) : 4012799923411
Hersteller: MAICO
SD 35 Sockelschalldämpfer
Artikelnummer: 0092.0341
Menge: 1,000 Stck

**10.2144 SD 40 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 39 kg
Gewicht mit Verpackung : 39 kg
Geeignet für Nennweite : 400 mm
Breite : 995 mm
Höhe : 850 mm
Tiefe : 995 mm
Breite mit Verpackung : 995 mm
Höhe mit Verpackung : 850 mm
Tiefe mit Verpackung : 995 mm
Einfügungsdämpfung bei 63 Hz :
Einfügungsdämpfung bei 125 Hz : 1 dB
Einfügungsdämpfung bei 250 Hz : 9 dB
Einfügungsdämpfung bei 500 Hz : 21 dB
Einfügungsdämpfung bei 1 kHz : 19 dB
Einfügungsdämpfung bei 2 kHz : 19 dB
Einfügungsdämpfung bei 4 kHz : 16 dB
Einfügungsdämpfung bei 8 kHz :
Einfügungsdämpfung Gesamt : 11 dB
Einfügungsdämpfung Anmerkung :
Verpackungseinheit : 1 Stück
Sortiment : C
GTIN (EAN) : 4012799923428
Hersteller: MAICO
SD 40 Sockelschalldämpfer
Artikelnummer: 0092.0342
Menge: 1,000 Stck

**10.2145 SD 45 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 44 kg
Gewicht mit Verpackung : 45,85 kg
Geeignet für Nennweite : 450 mm
Breite : 1.085 mm
Höhe : 850 mm
Tiefe : 1.085 mm
Breite mit Verpackung : 1.085 mm
Höhe mit Verpackung : 850 mm
Tiefe mit Verpackung : 1.085 mm
Einfügungsdämpfung bei 63 Hz :
Einfügungsdämpfung bei 125 Hz : 3 dB
Einfügungsdämpfung bei 250 Hz : 8 dB
Einfügungsdämpfung bei 500 Hz : 18 dB
Einfügungsdämpfung bei 1 kHz : 16 dB
Einfügungsdämpfung bei 2 kHz : 15 dB
Einfügungsdämpfung bei 4 kHz : 15 dB
Einfügungsdämpfung bei 8 kHz :
Einfügungsdämpfung Gesamt : 9 dB
Einfügungsdämpfung Anmerkung :
Verpackungseinheit : 1 Stück
Sortiment : C
GTIN (EAN) : 4012799923435
Hersteller: MAICO
SD 45 Sockelschalldämpfer
Artikelnummer: 0092.0343
Menge: 1,000 Stck

**10.2146 SD 50 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 55,5 kg
Gewicht mit Verpackung : 57,54 kg
Geeignet für Nennweite : 500 mm
Breite : 1.155 mm
Höhe : 850 mm
Tiefe : 1.155 mm
Breite mit Verpackung : 1.155 mm
Höhe mit Verpackung : 850 mm
Tiefe mit Verpackung : 1.155 mm
Einfügungsdämpfung bei 63 Hz :
Einfügungsdämpfung bei 125 Hz : 3 dB
Einfügungsdämpfung bei 250 Hz : 12 dB
Einfügungsdämpfung bei 500 Hz : 18 dB
Einfügungsdämpfung bei 1 kHz : 16 dB
Einfügungsdämpfung bei 2 kHz : 15 dB
Einfügungsdämpfung bei 4 kHz : 15 dB
Einfügungsdämpfung bei 8 kHz :
Einfügungsdämpfung Gesamt : 10 dB
Einfügungsdämpfung Anmerkung :
Verpackungseinheit : 1 Stück
Sortiment : C
GTIN (EAN) : 4012799923442
Hersteller: MAICO
SD 50 Sockelschalldämpfer
Artikelnummer: 0092.0344
Menge: 1,000 Stck

**10.2147 KSP 22/1 Kanalschalldämpfer Kulissen-Schalldämpfer, Kanalmaße 500 mm x 250 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 19,8 kg
Gewicht mit Verpackung : 19,8 kg
Kanalmaß : 500 mm x 250 mm
Breite : 540 mm
Höhe : 290 mm
Tiefe : 900 mm
Breite mit Verpackung : 540 mm
Höhe mit Verpackung : 290 mm
Tiefe mit Verpackung : 900 mm
Einfügungsdämpfung bei 63 Hz : 1 dB
Einfügungsdämpfung bei 125 Hz : 4 dB
Einfügungsdämpfung bei 250 Hz : 15 dB
Einfügungsdämpfung bei 500 Hz : 19 dB
Einfügungsdämpfung bei 1 kHz : 22 dB
Einfügungsdämpfung bei 2 kHz : 16 dB
Einfügungsdämpfung bei 4 kHz : 11 dB
Einfügungsdämpfung bei 8 kHz : 10 dB
Einfügungsdämpfung Gesamt :
Einfügungsdämpfung Anmerkung :
Verpackungseinheit : 1 Stück
Sortiment : D
GTIN (EAN) : 4012799923015
Hersteller: MAICO
KSP 22/15 Kanalschalldämpfer
Artikelnummer: 0092.0301
Menge: 1,000 Stck

**10.2148 KSP 28/1 Kanalschalldämpfer Kulissen-Schalldämpfer, Kanalmaße 600 mm x 300 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 17,96 kg
Gewicht mit Verpackung : 18 kg
Kanalmaß : 600 mm x 300 mm
Breite : 640 mm
Höhe : 340 mm
Tiefe : 600 mm
Breite mit Verpackung : 640 mm
Höhe mit Verpackung : 340 mm
Tiefe mit Verpackung : 600 mm
Einfügungsdämpfung bei 63 Hz : 2 dB
Einfügungsdämpfung bei 125 Hz : 4 dB
Einfügungsdämpfung bei 250 Hz : 14 dB
Einfügungsdämpfung bei 500 Hz : 13 dB
Einfügungsdämpfung bei 1 kHz : 17 dB
Einfügungsdämpfung bei 2 kHz : 14 dB
Einfügungsdämpfung bei 4 kHz : 11 dB
Einfügungsdämpfung bei 8 kHz : 8 dB
Einfügungsdämpfung Gesamt :
Einfügungsdämpfung Anmerkung :
Verpackungseinheit : 1 Stück
Sortiment : D
GTIN (EAN) : 4012799923039
Hersteller: MAICO
KSP 28/14 Kanalschalldämpfer
Artikelnummer: 0092.0303
Menge: 1,000 Stck

**10.2149 KSP 31/1 Kanalschalldämpfer Kulissen-Schalldämpfer, Kanalmaße 600 mm x 350 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 19 kg
Gewicht mit Verpackung : 19,04 kg
Kanalmaß : 600 mm x 350 mm
Breite : 640 mm
Höhe : 390 mm
Tiefe : 600 mm
Breite mit Verpackung : 641 mm
Höhe mit Verpackung : 393 mm
Tiefe mit Verpackung : 605 mm
Einfügungsdämpfung bei 63 Hz : 2 dB
Einfügungsdämpfung bei 125 Hz : 4 dB
Einfügungsdämpfung bei 250 Hz : 14 dB
Einfügungsdämpfung bei 500 Hz : 13 dB
Einfügungsdämpfung bei 1 kHz : 17 dB
Einfügungsdämpfung bei 2 kHz : 14 dB
Einfügungsdämpfung bei 4 kHz : 11 dB
Einfügungsdämpfung bei 8 kHz : 8 dB
Einfügungsdämpfung Gesamt :
Einfügungsdämpfung Anmerkung :
Verpackungseinheit : 1 Stück
Sortiment : D
GTIN (EAN) : 4012799923046
Hersteller: MAICO
KSP 31/14 Kanalschalldämpfer
Artikelnummer: 0092.0304
Menge: 1,000 Stck

**10.2150 KSP 35/1 Kanalschalldämpfer Kulissen-Schalldämpfer, Kanalmaße 700 mm x 400 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 30,5 kg
Gewicht mit Verpackung : 32 kg
Kanalmaß : 700 mm x 400 mm
Breite : 740 mm
Höhe : 440 mm
Tiefe : 600 mm
Breite mit Verpackung : 741 mm
Höhe mit Verpackung : 445 mm
Tiefe mit Verpackung : 905 mm
Einfügungsdämpfung bei 63 Hz : 1 dB
Einfügungsdämpfung bei 125 Hz : 6 dB
Einfügungsdämpfung bei 250 Hz : 14 dB
Einfügungsdämpfung bei 500 Hz : 13 dB
Einfügungsdämpfung bei 1 kHz : 16 dB
Einfügungsdämpfung bei 2 kHz : 12 dB
Einfügungsdämpfung bei 4 kHz : 10 dB
Einfügungsdämpfung bei 8 kHz : 8 dB
Einfügungsdämpfung Gesamt :
Einfügungsdämpfung Anmerkung :
Verpackungseinheit : 1 Stück
Sortiment : D
GTIN (EAN) : 4012799923053
Hersteller: MAICO
KSP 35/14 Kanalschalldämpfer
Artikelnummer: 0092.0305
Menge: 1,000 Stck

**10.2151 KSP 22/2 Kanalschalldämpfer Kulissen-Schalldämpfer, Kanalmaße 600 mm x 250 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 33 kg
Gewicht mit Verpackung : 33 kg
Kanalmaß : 600 mm x 250 mm
Breite : 640 mm
Höhe : 290 mm
Tiefe : 1.250 mm
Breite mit Verpackung : 640 mm
Höhe mit Verpackung : 290 mm
Tiefe mit Verpackung : 1.250 mm
Einfügungsdämpfung bei 63 Hz : 5 dB
Einfügungsdämpfung bei 125 Hz : 12 dB
Einfügungsdämpfung bei 250 Hz : 27 dB
Einfügungsdämpfung bei 500 Hz : 26 dB
Einfügungsdämpfung bei 1 kHz : 29 dB
Einfügungsdämpfung bei 2 kHz : 23 dB
Einfügungsdämpfung bei 4 kHz : 16 dB
Einfügungsdämpfung bei 8 kHz : 14 dB
Einfügungsdämpfung Gesamt :
Einfügungsdämpfung Anmerkung :
Verpackungseinheit : 1 Stück
Sortiment : D
GTIN (EAN) : 4012799923305
Hersteller: MAICO
KSP 22/27 Kanalschalldämpfer
Artikelnummer: 0092.0330
Menge: 1,000 Stck

**10.2152 KSP 31/2 Kanalschalldämpfer Kulissen-Schalldämpfer, Kanalmaße 950 mm x 350 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 63 kg
Gewicht mit Verpackung : 63 kg
Kanalmaß : 1.000 mm x 350 mm
Breite : 1.040 mm
Höhe : 390 mm
Tiefe : 1.250 mm
Breite mit Verpackung : 1.040 mm
Höhe mit Verpackung : 390 mm
Tiefe mit Verpackung : 1.250 mm
Einfügungsdämpfung bei 63 Hz : 4 dB
Einfügungsdämpfung bei 125 Hz : 11 dB
Einfügungsdämpfung bei 250 Hz : 24 dB
Einfügungsdämpfung bei 500 Hz : 23 dB
Einfügungsdämpfung bei 1 kHz : 25 dB
Einfügungsdämpfung bei 2 kHz : 20 dB
Einfügungsdämpfung bei 4 kHz : 14 dB
Einfügungsdämpfung bei 8 kHz : 12 dB
Einfügungsdämpfung Gesamt :
Einfügungsdämpfung Anmerkung :
Verpackungseinheit : 1 Stück
Sortiment : D
GTIN (EAN) : 4012799923336
Hersteller: MAICO
KSP 31/27 Kanalschalldämpfer
Artikelnummer: 0092.0333
Menge: 1,000 Stck

**10.2153 KSP 35/2 Kanalschalldämpfer Kulissen-Schalldämpfer, Kanalmaße 1050 mm x 400 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 78 kg
Gewicht mit Verpackung : 78 kg
Kanalmaß : 1.000 mm x 400 mm
Breite : 1.040 mm
Höhe : 440 mm
Tiefe : 1.500 mm
Breite mit Verpackung : 1.040 mm
Höhe mit Verpackung : 440 mm
Tiefe mit Verpackung : 1.500 mm
Einfügungsdämpfung bei 63 Hz : 4 dB
Einfügungsdämpfung bei 125 Hz : 11 dB
Einfügungsdämpfung bei 250 Hz : 23 dB
Einfügungsdämpfung bei 500 Hz : 21 dB
Einfügungsdämpfung bei 1 kHz : 23 dB
Einfügungsdämpfung bei 2 kHz : 18 dB
Einfügungsdämpfung bei 4 kHz : 14 dB
Einfügungsdämpfung bei 8 kHz : 10 dB
Einfügungsdämpfung Gesamt :
Einfügungsdämpfung Anmerkung :
Verpackungseinheit : 1 Stück
Sortiment : D
GTIN (EAN) : 4012799923343
Hersteller: MAICO
KSP 35/23 Kanalschalldämpfer
Artikelnummer: 0092.0334
Menge: 1,000 Stck

**10.2154 KSP 50/2 Kanalschalldämpfer Kulissen-Schalldämpfer für Lüftungskanäle 1000 mm x 500 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 83 kg
Gewicht mit Verpackung : 83 kg
Kanalmaß : 1.000 mm x 500 mm
Breite : 1.040 mm
Höhe : 540 mm
Tiefe : 1.500 mm
Breite mit Verpackung : 1.040 mm
Höhe mit Verpackung : 540 mm
Tiefe mit Verpackung : 1.500 mm
Einfügungsdämpfung bei 63 Hz : 4 dB
Einfügungsdämpfung bei 125 Hz : 11 dB
Einfügungsdämpfung bei 250 Hz : 23 dB
Einfügungsdämpfung bei 500 Hz : 22 dB
Einfügungsdämpfung bei 1 kHz : 22 dB
Einfügungsdämpfung bei 2 kHz : 17 dB
Einfügungsdämpfung bei 4 kHz : 12 dB
Einfügungsdämpfung bei 8 kHz : 9 dB
Einfügungsdämpfung Gesamt :
Einfügungsdämpfung Anmerkung :
Verpackungseinheit : 1 Stück
Sortiment : D
GTIN (EAN) : 4012799923060
Hersteller: MAICO
KSP 50/23 Kanalschalldämpfer
Artikelnummer: 0092.0306
Menge: 1,000 Stck

**10.2155 KSP 56/2 Kanalschalldämpfer Kulissen-Schalldämpfer für Lüftungskanäle 1350 mm x 500 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 125,5 kg
Gewicht mit Verpackung : 125,54 kg
Kanalmaß : 1.350 mm x 500 mm
Breite : 1.390 mm
Höhe : 540 mm
Tiefe : 1.500 mm
Breite mit Verpackung : 1.390 mm
Höhe mit Verpackung : 540 mm
Tiefe mit Verpackung : 1.500 mm
Einfügungsdämpfung bei 63 Hz : 4 dB
Einfügungsdämpfung bei 125 Hz : 12 dB
Einfügungsdämpfung bei 250 Hz : 25 dB
Einfügungsdämpfung bei 500 Hz : 25 dB
Einfügungsdämpfung bei 1 kHz : 25 dB
Einfügungsdämpfung bei 2 kHz : 18 dB
Einfügungsdämpfung bei 4 kHz : 12 dB
Einfügungsdämpfung bei 8 kHz : 10 dB
Einfügungsdämpfung Gesamt :
Einfügungsdämpfung Anmerkung :
Verpackungseinheit : 1 Stück
Sortiment : D
GTIN (EAN) : 4012799923077
Hersteller: MAICO
KSP 56/25 Kanalschalldämpfer
Artikelnummer: 0092.0307
Menge: 1,000 Stck

**10.2156 RSI 63/1 Rohrschalldämpfer Rohrschalldämpfer ohne Kulisse, Länge 630 mm, DN 630**
Zylindrischer Rohrschalldämpfer für lufttechnische
Anlagen.
Ausführung ohne Kulisse sorgt für keine zusätzlichen
Verluste.
Das Innenleben des Schalldämpfers ist aus einem
Lochblech gefertigt.
Betriebstemperatur zwischen -40  C und +150  C.
Passend für die Baureihen DAR, DAD und DAR Ex.
Technische Daten
Einbauort : Ventilator
Material : Stahlblech, verzinkt
Farbe : silber
Gewicht : 24 kg
Gewicht mit Verpackung : 24 kg
Nennweite : 630 mm
Breite : 790 mm
Höhe : 790 mm
Tiefe : 630 mm
Breite mit Verpackung : 790 mm
Höhe mit Verpackung : 790 mm
Tiefe mit Verpackung : 630 mm
Einfügungsdämpfung bei 63 Hz : 1 dB
Einfügungsdämpfung bei 125 Hz : 1 dB
Einfügungsdämpfung bei 250 Hz : 5 dB
Einfügungsdämpfung bei 500 Hz : 14 dB
Einfügungsdämpfung bei 1 kHz : 10 dB
Einfügungsdämpfung bei 2 kHz : 9 dB
Einfügungsdämpfung bei 4 kHz : 5 dB
Einfügungsdämpfung bei 8 kHz : 5 dB
Einfügungsdämpfung Gesamt :
Einfügungsdämpfung Anmerkung :
Verpackungseinheit : 1 Stück
Sortiment : C
GTIN (EAN) : 4012799730972
Hersteller: MAICO
RSI 63/1000 Rohrschalldämpfer
Artikelnummer: 0073.0097
Menge: 1,000 Stck

**10.2157 RSI 63/1 Rohrschalldämpfer Rohrschalldämpfer ohne Kulisse, Länge 945 mm, DN 630**
Zylindrischer Rohrschalldämpfer für lufttechnische
Anlagen.
Ausführung ohne Kulisse sorgt für keine zusätzlichen
Verluste.
Das Innenleben des Schalldämpfers ist aus einem
Lochblech gefertigt.
Betriebstemperatur zwischen -40  C und +150  C.
Passend für die Baureihen DAR, DAD und DAR Ex.
Technische Daten
Einbauort : Ventilator
Material : Stahlblech, verzinkt
Farbe : silber
Gewicht : 33 kg
Gewicht mit Verpackung : 33 kg
Nennweite : 630 mm
Breite : 790 mm
Höhe : 790 mm
Tiefe : 945 mm
Breite mit Verpackung : 790 mm
Höhe mit Verpackung : 790 mm
Tiefe mit Verpackung : 945 mm
Einfügungsdämpfung bei 63 Hz : 1 dB
Einfügungsdämpfung bei 125 Hz : 2 dB
Einfügungsdämpfung bei 250 Hz : 7 dB
Einfügungsdämpfung bei 500 Hz : 20 dB
Einfügungsdämpfung bei 1 kHz : 14 dB
Einfügungsdämpfung bei 2 kHz : 12 dB
Einfügungsdämpfung bei 4 kHz : 8 dB
Einfügungsdämpfung bei 8 kHz : 6 dB
Einfügungsdämpfung Gesamt :
Einfügungsdämpfung Anmerkung :
Verpackungseinheit : 1 Stück
Sortiment : C
GTIN (EAN) : 4012799730989
Hersteller: MAICO
RSI 63/1500 Rohrschalldämpfer
Artikelnummer: 0073.0098
Menge: 1,000 Stck

**10.2158 RSI 63/2 Rohrschalldämpfer Rohrschalldämpfer ohne Kulisse, Länge 1260 mm, DN 630**
Zylindrischer Rohrschalldämpfer für lufttechnische
Anlagen.
Ausführung ohne Kulisse sorgt für keine zusätzlichen
Verluste.
Das Innenleben des Schalldämpfers ist aus einem
Lochblech gefertigt.
Betriebstemperatur zwischen -40  C und +150  C.
Passend für die Baureihen DAR, DAD und DAR Ex.
Technische Daten
Einbauort : Ventilator
Material : Stahlblech, verzinkt
Farbe : silber
Gewicht : 43 kg
Gewicht mit Verpackung : 43 kg
Nennweite : 630 mm
Breite : 790 mm
Höhe : 790 mm
Tiefe : 1.260 mm
Breite mit Verpackung : 790 mm
Höhe mit Verpackung : 790 mm
Tiefe mit Verpackung : 1.260 mm
Einfügungsdämpfung bei 63 Hz : 1 dB
Einfügungsdämpfung bei 125 Hz : 2 dB
Einfügungsdämpfung bei 250 Hz : 9 dB
Einfügungsdämpfung bei 500 Hz : 25 dB
Einfügungsdämpfung bei 1 kHz : 17 dB
Einfügungsdämpfung bei 2 kHz : 14 dB
Einfügungsdämpfung bei 4 kHz : 10 dB
Einfügungsdämpfung bei 8 kHz : 7 dB
Einfügungsdämpfung Gesamt :
Einfügungsdämpfung Anmerkung :
Verpackungseinheit : 1 Stück
Sortiment : C
GTIN (EAN) : 4012799730996
Hersteller: MAICO
RSI 63/2000 Rohrschalldämpfer
Artikelnummer: 0073.0099
Menge: 1,000 Stck

**10.2159 RSI 71/1 Rohrschalldämpfer Rohrschalldämpfer ohne Kulisse, Länge 710 mm, DN 710**
Zylindrischer Rohrschalldämpfer für lufttechnische
Anlagen.
Ausführung ohne Kulisse sorgt für keine zusätzlichen
Verluste.
Das Innenleben des Schalldämpfers ist aus einem
Lochblech gefertigt.
Betriebstemperatur zwischen -40  C und +150  C.
Passend für die Baureihen DAR, DAD und DAR Ex.
Technische Daten
Einbauort : Ventilator
Material : Stahlblech, verzinkt
Farbe : silber
Gewicht : 35 kg
Gewicht mit Verpackung : 35 kg
Nennweite : 710 mm
Breite : 870 mm
Höhe : 870 mm
Tiefe : 710 mm
Breite mit Verpackung : 870 mm
Höhe mit Verpackung : 870 mm
Tiefe mit Verpackung : 710 mm
Einfügungsdämpfung bei 63 Hz : 1 dB
Einfügungsdämpfung bei 125 Hz : 1 dB
Einfügungsdämpfung bei 250 Hz : 5 dB
Einfügungsdämpfung bei 500 Hz : 12 dB
Einfügungsdämpfung bei 1 kHz : 9 dB
Einfügungsdämpfung bei 2 kHz : 7 dB
Einfügungsdämpfung bei 4 kHz : 5 dB
Einfügungsdämpfung bei 8 kHz : 5 dB
Einfügungsdämpfung Gesamt :
Einfügungsdämpfung Anmerkung :
Verpackungseinheit : 1 Stück
Sortiment : C
GTIN (EAN) : 4012799731009
Hersteller: MAICO
RSI 71/1000 Rohrschalldämpfer
Artikelnummer: 0073.0100
Menge: 1,000 Stck

**10.2160 RSI 71/1 Rohrschalldämpfer Rohrschalldämpfer ohne Kulisse, Länge 1065 mm, DN 710**
Zylindrischer Rohrschalldämpfer für lufttechnische
Anlagen.
Ausführung ohne Kulisse sorgt für keine zusätzlichen
Verluste.
Das Innenleben des Schalldämpfers ist aus einem
Lochblech gefertigt.
Betriebstemperatur zwischen -40  C und +150  C.
Passend für die Baureihen DAR, DAD und DAR Ex.
Technische Daten
Einbauort : Ventilator
Material : Stahlblech, verzinkt
Farbe : silber
Gewicht : 49 kg
Gewicht mit Verpackung : 49 kg
Nennweite : 710 mm
Breite : 870 mm
Höhe : 870 mm
Tiefe : 1.065 mm
Breite mit Verpackung : 870 mm
Höhe mit Verpackung : 870 mm
Tiefe mit Verpackung : 1.065 mm
Einfügungsdämpfung bei 63 Hz : 2 dB
Einfügungsdämpfung bei 125 Hz : 2 dB
Einfügungsdämpfung bei 250 Hz : 7 dB
Einfügungsdämpfung bei 500 Hz : 18 dB
Einfügungsdämpfung bei 1 kHz : 11 dB
Einfügungsdämpfung bei 2 kHz : 9 dB
Einfügungsdämpfung bei 4 kHz : 6 dB
Einfügungsdämpfung bei 8 kHz : 7 dB
Einfügungsdämpfung Gesamt :
Einfügungsdämpfung Anmerkung :
Verpackungseinheit : 1 Stück
Sortiment : C
GTIN (EAN) : 4012799731016
Hersteller: MAICO
RSI 71/1500 Rohrschalldämpfer
Artikelnummer: 0073.0101
Menge: 1,000 Stck

**10.2161 RSI 71/2 Rohrschalldämpfer Rohrschalldämpfer ohne Kulisse, Länge 1420 mm, DN 710**
Zylindrischer Rohrschalldämpfer für lufttechnische
Anlagen.
Ausführung ohne Kulisse sorgt für keine zusätzlichen
Verluste.
Das Innenleben des Schalldämpfers ist aus einem
Lochblech gefertigt.
Betriebstemperatur zwischen -40  C und +150  C.
Passend für die Baureihen DAR, DAD und DAR Ex.
Technische Daten
Einbauort : Ventilator
Material : Stahlblech, verzinkt
Farbe : silber
Gewicht : 63 kg
Gewicht mit Verpackung : 63 kg
Nennweite : 710 mm
Breite : 870 mm
Höhe : 870 mm
Tiefe : 1.420 mm
Breite mit Verpackung : 870 mm
Höhe mit Verpackung : 870 mm
Tiefe mit Verpackung : 1.420 mm
Einfügungsdämpfung bei 63 Hz : 2 dB
Einfügungsdämpfung bei 125 Hz : 4 dB
Einfügungsdämpfung bei 250 Hz : 9 dB
Einfügungsdämpfung bei 500 Hz : 24 dB
Einfügungsdämpfung bei 1 kHz : 14 dB
Einfügungsdämpfung bei 2 kHz : 11 dB
Einfügungsdämpfung bei 4 kHz : 8 dB
Einfügungsdämpfung bei 8 kHz : 8 dB
Einfügungsdämpfung Gesamt :
Einfügungsdämpfung Anmerkung :
Verpackungseinheit : 1 Stück
Sortiment : C
GTIN (EAN) : 4012799731023
Hersteller: MAICO
RSI 71/2000 Rohrschalldämpfer
Artikelnummer: 0073.0102
Menge: 1,000 Stck

**10.2162 RSI 80/1 Rohrschalldämpfer Rohrschalldämpfer ohne Kulisse, Länge 800 mm, DN 800**
Zylindrischer Rohrschalldämpfer für lufttechnische
Anlagen.
Ausführung ohne Kulisse sorgt für keine zusätzlichen
Verluste.
Das Innenleben des Schalldämpfers ist aus einem
Lochblech gefertigt.
Betriebstemperatur zwischen -40  C und +150  C.
Passend für die Baureihen DAR, DAD und DAR Ex.
Technische Daten
Einbauort : Ventilator
Material : Stahlblech, verzinkt
Farbe : silber
Gewicht : 43 kg
Gewicht mit Verpackung : 43 kg
Nennweite : 800 mm
Breite : 1.000 mm
Höhe : 1.000 mm
Tiefe : 800 mm
Breite mit Verpackung : 1.000 mm
Höhe mit Verpackung : 1.000 mm
Tiefe mit Verpackung : 800 mm
Einfügungsdämpfung bei 63 Hz : 2 dB
Einfügungsdämpfung bei 125 Hz : 3 dB
Einfügungsdämpfung bei 250 Hz : 7 dB
Einfügungsdämpfung bei 500 Hz : 9 dB
Einfügungsdämpfung bei 1 kHz : 8 dB
Einfügungsdämpfung bei 2 kHz : 6 dB
Einfügungsdämpfung bei 4 kHz : 5 dB
Einfügungsdämpfung bei 8 kHz : 4 dB
Einfügungsdämpfung Gesamt :
Einfügungsdämpfung Anmerkung :
Verpackungseinheit : 1 Stück
Sortiment : C
GTIN (EAN) : 4012799731030
Hersteller: MAICO
RSI 80/1000 Rohrschalldämpfer
Artikelnummer: 0073.0103
Menge: 1,000 Stck

**10.2163 RSI 80/1 Rohrschalldämpfer Rohrschalldämpfer ohne Kulisse, Länge 1200 mm, DN 800**
Zylindrischer Rohrschalldämpfer für lufttechnische
Anlagen.
Ausführung ohne Kulisse sorgt für keine zusätzlichen
Verluste.
Das Innenleben des Schalldämpfers ist aus einem
Lochblech gefertigt.
Betriebstemperatur zwischen -40  C und +150  C.
Passend für die Baureihen DAR, DAD und DAR Ex.
Technische Daten
Einbauort : Ventilator
Material : Stahlblech, verzinkt
Farbe : silber
Gewicht : 61 kg
Gewicht mit Verpackung : 61 kg
Nennweite : 800 mm
Breite : 1.000 mm
Höhe : 1.000 mm
Tiefe : 1.200 mm
Breite mit Verpackung : 1.000 mm
Höhe mit Verpackung : 1.000 mm
Tiefe mit Verpackung : 1.200 mm
Einfügungsdämpfung bei 63 Hz : 2 dB
Einfügungsdämpfung bei 125 Hz : 5 dB
Einfügungsdämpfung bei 250 Hz : 10 dB
Einfügungsdämpfung bei 500 Hz : 13 dB
Einfügungsdämpfung bei 1 kHz : 12 dB
Einfügungsdämpfung bei 2 kHz : 9 dB
Einfügungsdämpfung bei 4 kHz : 7 dB
Einfügungsdämpfung bei 8 kHz : 7 dB
Einfügungsdämpfung Gesamt :
Einfügungsdämpfung Anmerkung :
Verpackungseinheit : 1 Stück
Sortiment : C
GTIN (EAN) : 4012799731047
Hersteller: MAICO
RSI 80/1500 Rohrschalldämpfer
Artikelnummer: 0073.0104
Menge: 1,000 Stck

**10.2164 RSI 80/2 Rohrschalldämpfer Rohrschalldämpfer ohne Kulisse, Länge 1600 mm, DN 800**
Zylindrischer Rohrschalldämpfer für lufttechnische
Anlagen.
Ausführung ohne Kulisse sorgt für keine zusätzlichen
Verluste.
Das Innenleben des Schalldämpfers ist aus einem
Lochblech gefertigt.
Betriebstemperatur zwischen -40  C und +150  C.
Passend für die Baureihen DAR, DAD und DAR Ex.
Technische Daten
Einbauort : Ventilator
Material : Stahlblech, verzinkt
Farbe : silber
Gewicht : 79 kg
Gewicht mit Verpackung : 79 kg
Nennweite : 800 mm
Breite : 1.000 mm
Höhe : 1.000 mm
Tiefe : 1.600 mm
Breite mit Verpackung : 1.000 mm
Höhe mit Verpackung : 1.000 mm
Tiefe mit Verpackung : 1.600 mm
Einfügungsdämpfung bei 63 Hz : 4 dB
Einfügungsdämpfung bei 125 Hz : 6 dB
Einfügungsdämpfung bei 250 Hz : 13 dB
Einfügungsdämpfung bei 500 Hz : 22 dB
Einfügungsdämpfung bei 1 kHz : 14 dB
Einfügungsdämpfung bei 2 kHz : 10 dB
Einfügungsdämpfung bei 4 kHz : 9 dB
Einfügungsdämpfung bei 8 kHz : 7 dB
Einfügungsdämpfung Gesamt :
Einfügungsdämpfung Anmerkung :
Verpackungseinheit : 1 Stück
Sortiment : C
GTIN (EAN) : 4012799731054
Hersteller: MAICO
RSI 80/2000 Rohrschalldämpfer
Artikelnummer: 0073.0105
Menge: 1,000 Stck

**10.2165 RSI 90/1 Rohrschalldämpfer Rohrschalldämpfer ohne Kulisse, Länge 900 mm, DN 900**
Zylindrischer Rohrschalldämpfer für lufttechnische
Anlagen.
Ausführung ohne Kulisse sorgt für keine zusätzlichen
Verluste.
Das Innenleben des Schalldämpfers ist aus einem
Lochblech gefertigt.
Betriebstemperatur zwischen -40  C und +150  C.
Passend für die Baureihen DAR, DAD und DAR Ex.
Technische Daten
Einbauort : Ventilator
Material : Stahlblech, verzinkt
Farbe : silber
Gewicht : 70 kg
Gewicht mit Verpackung : 70 kg
Nennweite : 900 mm
Breite : 1.100 mm
Höhe : 1.100 mm
Tiefe : 900 mm
Breite mit Verpackung : 1.100 mm
Höhe mit Verpackung : 1.100 mm
Tiefe mit Verpackung : 900 mm
Einfügungsdämpfung bei 63 Hz : 2 dB
Einfügungsdämpfung bei 125 Hz : 3 dB
Einfügungsdämpfung bei 250 Hz : 7 dB
Einfügungsdämpfung bei 500 Hz : 13 dB
Einfügungsdämpfung bei 1 kHz : 8 dB
Einfügungsdämpfung bei 2 kHz : 6 dB
Einfügungsdämpfung bei 4 kHz : 5 dB
Einfügungsdämpfung bei 8 kHz : 4 dB
Einfügungsdämpfung Gesamt :
Einfügungsdämpfung Anmerkung :
Verpackungseinheit : 1 Stück
Sortiment : C
GTIN (EAN) : 4012799731061
Hersteller: MAICO
RSI 90/1000 Rohrschalldämpfer
Artikelnummer: 0073.0106
Menge: 1,000 Stck

**10.2166 RSI 90/1 Rohrschalldämpfer Rohrschalldämpfer ohne Kulisse, Länge 1350 mm, DN 900**
Zylindrischer Rohrschalldämpfer für lufttechnische
Anlagen.
Ausführung ohne Kulisse sorgt für keine zusätzlichen
Verluste.
Das Innenleben des Schalldämpfers ist aus einem
Lochblech gefertigt.
Betriebstemperatur zwischen -40  C und +150  C.
Passend für die Baureihen DAR, DAD und DAR Ex.
Technische Daten
Einbauort : Ventilator
Material : Stahlblech, verzinkt
Farbe : silber
Gewicht : 94 kg
Gewicht mit Verpackung : 94 kg
Nennweite : 900 mm
Breite : 1.100 mm
Höhe : 1.100 mm
Tiefe : 1.350 mm
Breite mit Verpackung : 1.100 mm
Höhe mit Verpackung : 1.100 mm
Tiefe mit Verpackung : 1.350 mm
Einfügungsdämpfung bei 63 Hz : 2 dB
Einfügungsdämpfung bei 125 Hz : 5 dB
Einfügungsdämpfung bei 250 Hz : 11 dB
Einfügungsdämpfung bei 500 Hz : 16 dB
Einfügungsdämpfung bei 1 kHz : 11 dB
Einfügungsdämpfung bei 2 kHz : 7 dB
Einfügungsdämpfung bei 4 kHz : 7 dB
Einfügungsdämpfung bei 8 kHz : 5 dB
Einfügungsdämpfung Gesamt :
Einfügungsdämpfung Anmerkung :
Verpackungseinheit : 1 Stück
Sortiment : C
GTIN (EAN) : 4012799731078
Hersteller: MAICO
RSI 90/1500 Rohrschalldämpfer
Artikelnummer: 0073.0107
Menge: 1,000 Stck

**10.2167 RSI 90/2 Rohrschalldämpfer Rohrschalldämpfer ohne Kulisse, Länge 1800 mm, DN 900**
Zylindrischer Rohrschalldämpfer für lufttechnische
Anlagen.
Ausführung ohne Kulisse sorgt für keine zusätzlichen
Verluste.
Das Innenleben des Schalldämpfers ist aus einem
Lochblech gefertigt.
Betriebstemperatur zwischen -40  C und +150  C.
Passend für die Baureihen DAR, DAD und DAR Ex.
Technische Daten
Einbauort : Ventilator
Material : Stahlblech, verzinkt
Farbe : silber
Gewicht : 112 kg
Gewicht mit Verpackung : 112 kg
Nennweite : 900 mm
Breite : 1.100 mm
Höhe : 1.100 mm
Tiefe : 1.800 mm
Breite mit Verpackung : 1.100 mm
Höhe mit Verpackung : 1.100 mm
Tiefe mit Verpackung : 1.800 mm
Einfügungsdämpfung bei 63 Hz : 4 dB
Einfügungsdämpfung bei 125 Hz : 6 dB
Einfügungsdämpfung bei 250 Hz : 14 dB
Einfügungsdämpfung bei 500 Hz : 23 dB
Einfügungsdämpfung bei 1 kHz : 13 dB
Einfügungsdämpfung bei 2 kHz : 9 dB
Einfügungsdämpfung bei 4 kHz : 7 dB
Einfügungsdämpfung bei 8 kHz : 6 dB
Einfügungsdämpfung Gesamt :
Einfügungsdämpfung Anmerkung :
Verpackungseinheit : 1 Stück
Sortiment : C
GTIN (EAN) : 4012799731085
Hersteller: MAICO
RSI 90/2000 Rohrschalldämpfer
Artikelnummer: 0073.0108
Menge: 1,000 Stck

**10.2168 RSI 100/ Rohrschalldämpfer Rohrschalldämpfer ohne Kulisse, Länge 1000 mm, DN 1000**
Zylindrischer Rohrschalldämpfer für lufttechnische
Anlagen.
Ausführung ohne Kulisse sorgt für keine zusätzlichen
Verluste.
Das Innenleben des Schalldämpfers ist aus einem
Lochblech gefertigt.
Betriebstemperatur zwischen -40  C und +150  C.
Passend für die Baureihen DAR, DAD und DAR Ex.
Technische Daten
Einbauort : Ventilator
Material : Stahlblech, verzinkt
Farbe : silber
Gewicht : 113 kg
Gewicht mit Verpackung : 113 kg
Nennweite : 1.000 mm
Breite : 1.200 mm
Höhe : 1.200 mm
Tiefe : 1.000 mm
Breite mit Verpackung : 1.200 mm
Höhe mit Verpackung : 1.200 mm
Tiefe mit Verpackung : 1.000 mm
Einfügungsdämpfung bei 63 Hz : 2 dB
Einfügungsdämpfung bei 125 Hz : 3 dB
Einfügungsdämpfung bei 250 Hz : 8 dB
Einfügungsdämpfung bei 500 Hz : 12 dB
Einfügungsdämpfung bei 1 kHz : 8 dB
Einfügungsdämpfung bei 2 kHz : 4 dB
Einfügungsdämpfung bei 4 kHz : 4 dB
Einfügungsdämpfung bei 8 kHz : 4 dB
Einfügungsdämpfung Gesamt :
Einfügungsdämpfung Anmerkung :
Verpackungseinheit : 1 Stück
Sortiment : C
GTIN (EAN) : 4012799732419
Hersteller: MAICO
RSI 100/1000 Rohrschalldämpfer
Artikelnummer: 0073.0241
Menge: 1,000 Stck

**10.2169 RSI 100/ Rohrschalldämpfer Rohrschalldämpfer ohne Kulisse, Länge 1500 mm, DN 1000**
Zylindrischer Rohrschalldämpfer für lufttechnische
Anlagen.
Ausführung ohne Kulisse sorgt für keine zusätzlichen
Verluste.
Das Innenleben des Schalldämpfers ist aus einem
Lochblech gefertigt.
Betriebstemperatur zwischen -40  C und +150  C.
Passend für die Baureihen DAR, DAD und DAR Ex.
Technische Daten
Einbauort : Ventilator
Material : Stahlblech, verzinkt
Farbe : silber
Gewicht : 137 kg
Gewicht mit Verpackung : 137 kg
Nennweite : 1.000 mm
Breite : 1.200 mm
Höhe : 1.200 mm
Tiefe : 1.500 mm
Breite mit Verpackung : 1.200 mm
Höhe mit Verpackung : 1.200 mm
Tiefe mit Verpackung : 1.500 mm
Einfügungsdämpfung bei 63 Hz : 2 dB
Einfügungsdämpfung bei 125 Hz : 5 dB
Einfügungsdämpfung bei 250 Hz : 12 dB
Einfügungsdämpfung bei 500 Hz : 17 dB
Einfügungsdämpfung bei 1 kHz : 10 dB
Einfügungsdämpfung bei 2 kHz : 6 dB
Einfügungsdämpfung bei 4 kHz : 6 dB
Einfügungsdämpfung bei 8 kHz : 5 dB
Einfügungsdämpfung Gesamt :
Einfügungsdämpfung Anmerkung :
Verpackungseinheit : 1 Stück
Sortiment : C
GTIN (EAN) : 4012799732426
Hersteller: MAICO
RSI 100/1500 Rohrschalldämpfer
Artikelnummer: 0073.0242
Menge: 1,000 Stck

**10.2170 RSI 100/ Rohrschalldämpfer Rohrschalldämpfer ohne Kulisse, Länge 2000 mm, DN 1000**
Zylindrischer Rohrschalldämpfer für lufttechnische
Anlagen.
Ausführung ohne Kulisse sorgt für keine zusätzlichen
Verluste.
Das Innenleben des Schalldämpfers ist aus einem
Lochblech gefertigt.
Betriebstemperatur zwischen -40  C und +150  C.
Passend für die Baureihen DAR, DAD und DAR Ex.
Technische Daten
Einbauort : Ventilator
Material : Stahlblech, verzinkt
Farbe : silber
Gewicht : 161 kg
Gewicht mit Verpackung : 161 kg
Nennweite : 1.000 mm
Breite : 1.200 mm
Höhe : 1.200 mm
Tiefe : 2.000 mm
Breite mit Verpackung : 1.200 mm
Höhe mit Verpackung : 1.200 mm
Tiefe mit Verpackung : 2.000 mm
Einfügungsdämpfung bei 63 Hz : 4 dB
Einfügungsdämpfung bei 125 Hz : 6 dB
Einfügungsdämpfung bei 250 Hz : 16 dB
Einfügungsdämpfung bei 500 Hz : 23 dB
Einfügungsdämpfung bei 1 kHz : 12 dB
Einfügungsdämpfung bei 2 kHz : 7 dB
Einfügungsdämpfung bei 4 kHz : 7 dB
Einfügungsdämpfung bei 8 kHz : 6 dB
Einfügungsdämpfung Gesamt :
Einfügungsdämpfung Anmerkung :
Verpackungseinheit : 1 Stück
Sortiment : C
GTIN (EAN) : 4012799732433
Hersteller: MAICO
RSI 100/2000 Rohrschalldämpfer
Artikelnummer: 0073.0243
Menge: 1,000 Stck

**10.2171 RSI 112/ Rohrschalldämpfer Rohrschalldämpfer ohne Kulisse, Länge 1120 mm, DN 1120**
Zylindrischer Rohrschalldämpfer für lufttechnische
Anlagen.
Ausführung ohne Kulisse sorgt für keine zusätzlichen
Verluste.
Das Innenleben des Schalldämpfers ist aus einem
Lochblech gefertigt.
Betriebstemperatur zwischen -40  C und +150  C.
Passend für die Baureihen DAR, DAD und DAR Ex.
Technische Daten
Einbauort : Ventilator
Material : Stahlblech, verzinkt
Farbe : silber
Gewicht : 130 kg
Gewicht mit Verpackung : 130 kg
Nennweite : 1.120 mm
Breite : 1.320 mm
Höhe : 1.320 mm
Tiefe : 1.120 mm
Breite mit Verpackung : 1.320 mm
Höhe mit Verpackung : 1.320 mm
Tiefe mit Verpackung : 1.120 mm
Einfügungsdämpfung bei 63 Hz : 2 dB
Einfügungsdämpfung bei 125 Hz : 3 dB
Einfügungsdämpfung bei 250 Hz : 8 dB
Einfügungsdämpfung bei 500 Hz : 13 dB
Einfügungsdämpfung bei 1 kHz : 7 dB
Einfügungsdämpfung bei 2 kHz : 5 dB
Einfügungsdämpfung bei 4 kHz : 4 dB
Einfügungsdämpfung bei 8 kHz : 3 dB
Einfügungsdämpfung Gesamt :
Einfügungsdämpfung Anmerkung :
Verpackungseinheit : 1 Stück
Sortiment : C
GTIN (EAN) : 4012799732440
Hersteller: MAICO
RSI 112/1000 Rohrschalldämpfer
Artikelnummer: 0073.0244
Menge: 1,000 Stck

**10.2172 RSI 112/ Rohrschalldämpfer Rohrschalldämpfer ohne Kulisse, Länge 1680 mm, DN 1120**
Zylindrischer Rohrschalldämpfer für lufttechnische
Anlagen.
Ausführung ohne Kulisse sorgt für keine zusätzlichen
Verluste.
Das Innenleben des Schalldämpfers ist aus einem
Lochblech gefertigt.
Betriebstemperatur zwischen -40  C und +150  C.
Passend für die Baureihen DAR, DAD und DAR Ex.
Technische Daten
Einbauort : Ventilator
Material : Stahlblech, verzinkt
Farbe : silber
Gewicht : 154 kg
Gewicht mit Verpackung : 154 kg
Nennweite : 1.120 mm
Breite : 1.320 mm
Höhe : 1.320 mm
Tiefe : 1.680 mm
Breite mit Verpackung : 1.320 mm
Höhe mit Verpackung : 1.320 mm
Tiefe mit Verpackung : 1.680 mm
Einfügungsdämpfung bei 63 Hz : 3 dB
Einfügungsdämpfung bei 125 Hz : 5 dB
Einfügungsdämpfung bei 250 Hz : 12 dB
Einfügungsdämpfung bei 500 Hz : 18 dB
Einfügungsdämpfung bei 1 kHz : 8 dB
Einfügungsdämpfung bei 2 kHz : 6 dB
Einfügungsdämpfung bei 4 kHz : 5 dB
Einfügungsdämpfung bei 8 kHz : 4 dB
Einfügungsdämpfung Gesamt :
Einfügungsdämpfung Anmerkung :
Verpackungseinheit : 1 Stück
Sortiment : C
GTIN (EAN) : 4012799732457
Hersteller: MAICO
RSI 112/1500 Rohrschalldämpfer
Artikelnummer: 0073.0245
Menge: 1,000 Stck

**10.2173 RSI 112/ Rohrschalldämpfer Rohrschalldämpfer ohne Kulisse, Länge 2240 mm, DN 1120**
Zylindrischer Rohrschalldämpfer für lufttechnische
Anlagen.
Ausführung ohne Kulisse sorgt für keine zusätzlichen
Verluste.
Das Innenleben des Schalldämpfers ist aus einem
Lochblech gefertigt.
Betriebstemperatur zwischen -40  C und +150  C.
Passend für die Baureihen DAR, DAD und DAR Ex.
Technische Daten
Einbauort : Ventilator
Material : Stahlblech, verzinkt
Farbe : silber
Gewicht : 178 kg
Gewicht mit Verpackung : 178 kg
Nennweite : 1.120 mm
Breite : 1.320 mm
Höhe : 1.320 mm
Tiefe : 2.240 mm
Breite mit Verpackung : 1.320 mm
Höhe mit Verpackung : 1.320 mm
Tiefe mit Verpackung : 2.240 mm
Einfügungsdämpfung bei 63 Hz : 4 dB
Einfügungsdämpfung bei 125 Hz : 6 dB
Einfügungsdämpfung bei 250 Hz : 15 dB
Einfügungsdämpfung bei 500 Hz : 23 dB
Einfügungsdämpfung bei 1 kHz : 10 dB
Einfügungsdämpfung bei 2 kHz : 7 dB
Einfügungsdämpfung bei 4 kHz : 6 dB
Einfügungsdämpfung bei 8 kHz : 6 dB
Einfügungsdämpfung Gesamt :
Einfügungsdämpfung Anmerkung :
Verpackungseinheit : 1 Stück
Sortiment : C
GTIN (EAN) : 4012799732464
Hersteller: MAICO
RSI 112/2000 Rohrschalldämpfer
Artikelnummer: 0073.0246
Menge: 1,000 Stck

**10.2174 RSI 125/ Rohrschalldämpfer Rohrschalldämpfer ohne Kulisse, Länge 1250 mm, DN 1250**
Zylindrischer Rohrschalldämpfer für lufttechnische
Anlagen.
Ausführung ohne Kulisse sorgt für keine zusätzlichen
Verluste.
Das Innenleben des Schalldämpfers ist aus einem
Lochblech gefertigt.
Betriebstemperatur zwischen -40  C und +150  C.
Passend für die Baureihen DAR, DAD und DAR Ex.
Technische Daten
Einbauort : Ventilator
Material : Stahlblech, verzinkt
Farbe : silber
Gewicht : 152 kg
Gewicht mit Verpackung : 152 kg
Nennweite : 1.250 mm
Breite : 1.450 mm
Höhe : 1.450 mm
Tiefe : 1.250 mm
Breite mit Verpackung : 1.450 mm
Höhe mit Verpackung : 1.450 mm
Tiefe mit Verpackung : 1.250 mm
Einfügungsdämpfung bei 63 Hz : 2 dB
Einfügungsdämpfung bei 125 Hz : 3 dB
Einfügungsdämpfung bei 250 Hz : 9 dB
Einfügungsdämpfung bei 500 Hz : 13 dB
Einfügungsdämpfung bei 1 kHz : 7 dB
Einfügungsdämpfung bei 2 kHz : 4 dB
Einfügungsdämpfung bei 4 kHz : 4 dB
Einfügungsdämpfung bei 8 kHz : 3 dB
Einfügungsdämpfung Gesamt :
Einfügungsdämpfung Anmerkung :
Verpackungseinheit : 1 Stück
Sortiment : C
GTIN (EAN) : 4012799732471
Hersteller: MAICO
RSI 125/1000 Rohrschalldämpfer
Artikelnummer: 0073.0247
Menge: 1,000 Stck

**10.2175 RSI 125/ Rohrschalldämpfer Rohrschalldämpfer ohne Kulisse, Länge 1875 mm, DN 1250**
Zylindrischer Rohrschalldämpfer für lufttechnische
Anlagen.
Ausführung ohne Kulisse sorgt für keine zusätzlichen
Verluste.
Das Innenleben des Schalldämpfers ist aus einem
Lochblech gefertigt.
Betriebstemperatur zwischen -40  C und +150  C.
Passend für die Baureihen DAR, DAD und DAR Ex.
Technische Daten
Einbauort : Ventilator
Material : Stahlblech, verzinkt
Farbe : silber
Gewicht : 185 kg
Gewicht mit Verpackung : 185 kg
Nennweite : 1.250 mm
Breite : 1.450 mm
Höhe : 1.450 mm
Tiefe : 1.875 mm
Breite mit Verpackung : 1.450 mm
Höhe mit Verpackung : 1.450 mm
Tiefe mit Verpackung : 1.875 mm
Einfügungsdämpfung bei 63 Hz : 3 dB
Einfügungsdämpfung bei 125 Hz : 6 dB
Einfügungsdämpfung bei 250 Hz : 12 dB
Einfügungsdämpfung bei 500 Hz : 17 dB
Einfügungsdämpfung bei 1 kHz : 8 dB
Einfügungsdämpfung bei 2 kHz : 5 dB
Einfügungsdämpfung bei 4 kHz : 5 dB
Einfügungsdämpfung bei 8 kHz : 4 dB
Einfügungsdämpfung Gesamt :
Einfügungsdämpfung Anmerkung :
Verpackungseinheit : 1 Stück
Sortiment : C
GTIN (EAN) : 4012799732488
Hersteller: MAICO
RSI 125/1500 Rohrschalldämpfer
Artikelnummer: 0073.0248
Menge: 1,000 Stck

**10.2176 RSI 125/ Rohrschalldämpfer Rohrschalldämpfer ohne Kulisse, Länge 2500 mm, DN 1250**
Zylindrischer Rohrschalldämpfer für lufttechnische
Anlagen.
Ausführung ohne Kulisse sorgt für keine zusätzlichen
Verluste.
Das Innenleben des Schalldämpfers ist aus einem
Lochblech gefertigt.
Betriebstemperatur zwischen -40  C und +150  C.
Passend für die Baureihen DAR, DAD und DAR Ex.
Technische Daten
Einbauort : Ventilator
Material : Stahlblech, verzinkt
Farbe : silber
Gewicht : 213 kg
Gewicht mit Verpackung : 213 kg
Nennweite : 1.250 mm
Breite : 1.450 mm
Höhe : 1.450 mm
Tiefe : 2.500 mm
Breite mit Verpackung : 1.450 mm
Höhe mit Verpackung : 1.450 mm
Tiefe mit Verpackung : 2.500 mm
Einfügungsdämpfung bei 63 Hz : 5 dB
Einfügungsdämpfung bei 125 Hz : 8 dB
Einfügungsdämpfung bei 250 Hz : 17 dB
Einfügungsdämpfung bei 500 Hz : 22 dB
Einfügungsdämpfung bei 1 kHz : 10 dB
Einfügungsdämpfung bei 2 kHz : 6 dB
Einfügungsdämpfung bei 4 kHz : 6 dB
Einfügungsdämpfung bei 8 kHz : 5 dB
Einfügungsdämpfung Gesamt :
Einfügungsdämpfung Anmerkung :
Verpackungseinheit : 1 Stück
Sortiment : C
GTIN (EAN) : 4012799732495
Hersteller: MAICO
RSI 125/2000 Rohrschalldämpfer
Artikelnummer: 0073.0249
Menge: 1,000 Stck

**10.2177 RSKI 63/ Rohrschalldämpfer Rohrschalldämpfer mit Kulisse, Länge 630 mm, DN 630**
Zylindrischer Rohrschalldämpfer für lufttechnische
Anlagen.
Ausführung mit Kulisse für höhere Geräuschdämpfung.
Das Innenleben des Schalldämpfers ist aus einem
Lochblech gefertigt.
Betriebstemperatur zwischen -40  C und +150  C.
Passend für die Baureihen DAR, DAD und DAR Ex.
Technische Daten
Einbauort : Ventilator
Material : Stahlblech, verzinkt
Farbe : silber
Gewicht : 32 kg
Gewicht mit Verpackung : 32 kg
Nennweite : 630 mm
Breite : 790 mm
Höhe : 790 mm
Tiefe : 630 mm
Breite mit Verpackung : 790 mm
Höhe mit Verpackung : 790 mm
Tiefe mit Verpackung : 630 mm
Einfügungsdämpfung bei 63 Hz : 1 dB
Einfügungsdämpfung bei 125 Hz : 1 dB
Einfügungsdämpfung bei 250 Hz : 6 dB
Einfügungsdämpfung bei 500 Hz : 15 dB
Einfügungsdämpfung bei 1 kHz : 19 dB
Einfügungsdämpfung bei 2 kHz : 16 dB
Einfügungsdämpfung bei 4 kHz : 10 dB
Einfügungsdämpfung bei 8 kHz : 8 dB
Einfügungsdämpfung Gesamt :
Einfügungsdämpfung Anmerkung :
Verpackungseinheit : 1 Stück
Sortiment : C
GTIN (EAN) : 4012799731092
Hersteller: MAICO
RSKI 63/1000 Rohrschalldämpfer
Artikelnummer: 0073.0109
Menge: 1,000 Stck

**10.2178 RSKI 63/ Rohrschalldämpfer Rohrschalldämpfer mit Kulisse, Länge 945 mm, DN 630**
Zylindrischer Rohrschalldämpfer für lufttechnische
Anlagen.
Ausführung mit Kulisse für höhere Geräuschdämpfung.
Das Innenleben des Schalldämpfers ist aus einem
Lochblech gefertigt.
Betriebstemperatur zwischen -40  C und +150  C.
Passend für die Baureihen DAR, DAD und DAR Ex.
Technische Daten
Einbauort : Ventilator
Material : Stahlblech, verzinkt
Farbe : silber
Gewicht : 44 kg
Gewicht mit Verpackung : 44 kg
Nennweite : 630 mm
Breite : 790 mm
Höhe : 790 mm
Tiefe : 945 mm
Breite mit Verpackung : 790 mm
Höhe mit Verpackung : 790 mm
Tiefe mit Verpackung : 945 mm
Einfügungsdämpfung bei 63 Hz : 2 dB
Einfügungsdämpfung bei 125 Hz : 2 dB
Einfügungsdämpfung bei 250 Hz : 9 dB
Einfügungsdämpfung bei 500 Hz : 22 dB
Einfügungsdämpfung bei 1 kHz : 29 dB
Einfügungsdämpfung bei 2 kHz : 23 dB
Einfügungsdämpfung bei 4 kHz : 14 dB
Einfügungsdämpfung bei 8 kHz : 10 dB
Einfügungsdämpfung Gesamt :
Einfügungsdämpfung Anmerkung :
Verpackungseinheit : 1 Stück
Sortiment : C
GTIN (EAN) : 4012799731108
Hersteller: MAICO
RSKI 63/1500 Rohrschalldämpfer
Artikelnummer: 0073.0110
Menge: 1,000 Stck

**10.2179 RSKI 63/ Rohrschalldämpfer Rohrschalldämpfer mit Kulisse, Länge 1260 mm, DN 630**
Zylindrischer Rohrschalldämpfer für lufttechnische
Anlagen.
Ausführung mit Kulisse für höhere Geräuschdämpfung.
Das Innenleben des Schalldämpfers ist aus einem
Lochblech gefertigt.
Betriebstemperatur zwischen -40  C und +150  C.
Passend für die Baureihen DAR, DAD und DAR Ex.
Technische Daten
Einbauort : Ventilator
Material : Stahlblech, verzinkt
Farbe : silber
Gewicht : 55 kg
Gewicht mit Verpackung : 55 kg
Nennweite : 630 mm
Breite : 790 mm
Höhe : 790 mm
Tiefe : 1.260 mm
Breite mit Verpackung : 790 mm
Höhe mit Verpackung : 790 mm
Tiefe mit Verpackung : 1.260 mm
Einfügungsdämpfung bei 63 Hz : 2 dB
Einfügungsdämpfung bei 125 Hz : 3 dB
Einfügungsdämpfung bei 250 Hz : 11 dB
Einfügungsdämpfung bei 500 Hz : 27 dB
Einfügungsdämpfung bei 1 kHz : 37 dB
Einfügungsdämpfung bei 2 kHz : 29 dB
Einfügungsdämpfung bei 4 kHz : 15 dB
Einfügungsdämpfung bei 8 kHz : 12 dB
Einfügungsdämpfung Gesamt :
Einfügungsdämpfung Anmerkung :
Verpackungseinheit : 1 Stück
Sortiment : C
GTIN (EAN) : 4012799731115
Hersteller: MAICO
RSKI 63/2000 Rohrschalldämpfer
Artikelnummer: 0073.0111
Menge: 1,000 Stck

**10.2180 RSKI 71/ Rohrschalldämpfer Rohrschalldämpfer mit Kulisse, Länge 710 mm, DN 710**
Zylindrischer Rohrschalldämpfer für lufttechnische
Anlagen.
Ausführung mit Kulisse für höhere Geräuschdämpfung.
Das Innenleben des Schalldämpfers ist aus einem
Lochblech gefertigt.
Betriebstemperatur zwischen -40  C und +150  C.
Passend für die Baureihen DAR, DAD und DAR Ex.
Technische Daten
Einbauort : Ventilator
Material : Stahlblech, verzinkt
Farbe : silber
Gewicht : 44 kg
Gewicht mit Verpackung : 44 kg
Nennweite : 710 mm
Breite : 870 mm
Höhe : 870 mm
Tiefe : 710 mm
Breite mit Verpackung : 870 mm
Höhe mit Verpackung : 870 mm
Tiefe mit Verpackung : 710 mm
Einfügungsdämpfung bei 63 Hz : 1 dB
Einfügungsdämpfung bei 125 Hz : 2 dB
Einfügungsdämpfung bei 250 Hz : 7 dB
Einfügungsdämpfung bei 500 Hz : 15 dB
Einfügungsdämpfung bei 1 kHz : 20 dB
Einfügungsdämpfung bei 2 kHz : 18 dB
Einfügungsdämpfung bei 4 kHz : 12 dB
Einfügungsdämpfung bei 8 kHz : 10 dB
Einfügungsdämpfung Gesamt :
Einfügungsdämpfung Anmerkung :
Verpackungseinheit : 1 Stück
Sortiment : C
GTIN (EAN) : 4012799731122
Hersteller: MAICO
RSKI 71/1000 Rohrschalldämpfer
Artikelnummer: 0073.0112
Menge: 1,000 Stck

**10.2181 RSKI 71/ Rohrschalldämpfer Rohrschalldämpfer mit Kulisse, Länge 1065 mm, DN 710**
Zylindrischer Rohrschalldämpfer für lufttechnische
Anlagen.
Ausführung mit Kulisse für höhere Geräuschdämpfung.
Das Innenleben des Schalldämpfers ist aus einem
Lochblech gefertigt.
Betriebstemperatur zwischen -40  C und +150  C.
Passend für die Baureihen DAR, DAD und DAR Ex.
Technische Daten
Einbauort : Ventilator
Material : Stahlblech, verzinkt
Farbe : silber
Gewicht : 62 kg
Gewicht mit Verpackung : 62 kg
Nennweite : 710 mm
Breite : 870 mm
Höhe : 870 mm
Tiefe : 1.065 mm
Breite mit Verpackung : 870 mm
Höhe mit Verpackung : 870 mm
Tiefe mit Verpackung : 1.065 mm
Einfügungsdämpfung bei 63 Hz : 2 dB
Einfügungsdämpfung bei 125 Hz : 3 dB
Einfügungsdämpfung bei 250 Hz : 11 dB
Einfügungsdämpfung bei 500 Hz : 22 dB
Einfügungsdämpfung bei 1 kHz : 31 dB
Einfügungsdämpfung bei 2 kHz : 25 dB
Einfügungsdämpfung bei 4 kHz : 13 dB
Einfügungsdämpfung bei 8 kHz : 11 dB
Einfügungsdämpfung Gesamt :
Einfügungsdämpfung Anmerkung :
Verpackungseinheit : 1 Stück
Sortiment : C
GTIN (EAN) : 4012799731139
Hersteller: MAICO
RSKI 71/1500 Rohrschalldämpfer
Artikelnummer: 0073.0113
Menge: 1,000 Stck

**10.2182 RSKI 71/ Rohrschalldämpfer Rohrschalldämpfer mit Kulisse, Länge 1420 mm, DN 710**
Zylindrischer Rohrschalldämpfer für lufttechnische
Anlagen.
Ausführung mit Kulisse für höhere Geräuschdämpfung.
Das Innenleben des Schalldämpfers ist aus einem
Lochblech gefertigt.
Betriebstemperatur zwischen -40  C und +150  C.
Passend für die Baureihen DAR, DAD und DAR Ex.
Technische Daten
Einbauort : Ventilator
Material : Stahlblech, verzinkt
Farbe : silber
Gewicht : 78 kg
Gewicht mit Verpackung : 78 kg
Nennweite : 710 mm
Breite : 870 mm
Höhe : 870 mm
Tiefe : 1.420 mm
Breite mit Verpackung : 870 mm
Höhe mit Verpackung : 870 mm
Tiefe mit Verpackung : 1.420 mm
Einfügungsdämpfung bei 63 Hz : 3 dB
Einfügungsdämpfung bei 125 Hz : 5 dB
Einfügungsdämpfung bei 250 Hz : 14 dB
Einfügungsdämpfung bei 500 Hz : 29 dB
Einfügungsdämpfung bei 1 kHz : 41 dB
Einfügungsdämpfung bei 2 kHz : 32 dB
Einfügungsdämpfung bei 4 kHz : 18 dB
Einfügungsdämpfung bei 8 kHz : 15 dB
Einfügungsdämpfung Gesamt :
Einfügungsdämpfung Anmerkung :
Verpackungseinheit : 1 Stück
Sortiment : C
GTIN (EAN) : 4012799731146
Hersteller: MAICO
RSKI 71/2000 Rohrschalldämpfer
Artikelnummer: 0073.0114
Menge: 1,000 Stck

**10.2183 RSKI 80/ Rohrschalldämpfer Rohrschalldämpfer mit Kulisse, Länge 800 mm, DN 800**
Zylindrischer Rohrschalldämpfer für lufttechnische
Anlagen.
Ausführung mit Kulisse für höhere Geräuschdämpfung.
Das Innenleben des Schalldämpfers ist aus einem
Lochblech gefertigt.
Betriebstemperatur zwischen -40  C und +150  C.
Passend für die Baureihen DAR, DAD und DAR Ex.
Technische Daten
Einbauort : Ventilator
Material : Stahlblech, verzinkt
Farbe : silber
Gewicht : 56 kg
Gewicht mit Verpackung : 56 kg
Nennweite : 800 mm
Breite : 1.000 mm
Höhe : 1.000 mm
Tiefe : 800 mm
Breite mit Verpackung : 1.000 mm
Höhe mit Verpackung : 1.000 mm
Tiefe mit Verpackung : 800 mm
Einfügungsdämpfung bei 63 Hz : 2 dB
Einfügungsdämpfung bei 125 Hz : 3 dB
Einfügungsdämpfung bei 250 Hz : 9 dB
Einfügungsdämpfung bei 500 Hz : 12 dB
Einfügungsdämpfung bei 1 kHz : 17 dB
Einfügungsdämpfung bei 2 kHz : 15 dB
Einfügungsdämpfung bei 4 kHz : 9 dB
Einfügungsdämpfung bei 8 kHz : 8 dB
Einfügungsdämpfung Gesamt :
Einfügungsdämpfung Anmerkung :
Verpackungseinheit : 1 Stück
Sortiment : C
GTIN (EAN) : 4012799731153
Hersteller: MAICO
RSKI 80/1000 Rohrschalldämpfer
Artikelnummer: 0073.0115
Menge: 1,000 Stck

**10.2184 RSKI 80/ Rohrschalldämpfer Rohrschalldämpfer mit Kulisse, Länge 1200 mm, DN 800**
Zylindrischer Rohrschalldämpfer für lufttechnische
Anlagen.
Ausführung mit Kulisse für höhere Geräuschdämpfung.
Das Innenleben des Schalldämpfers ist aus einem
Lochblech gefertigt.
Betriebstemperatur zwischen -40  C und +150  C.
Passend für die Baureihen DAR, DAD und DAR Ex.
Technische Daten
Einbauort : Ventilator
Material : Stahlblech, verzinkt
Farbe : silber
Gewicht : 79 kg
Gewicht mit Verpackung : 79 kg
Nennweite : 800 mm
Breite : 1.000 mm
Höhe : 1.000 mm
Tiefe : 1.200 mm
Breite mit Verpackung : 1.000 mm
Höhe mit Verpackung : 1.000 mm
Tiefe mit Verpackung : 1.200 mm
Einfügungsdämpfung bei 63 Hz : 3 dB
Einfügungsdämpfung bei 125 Hz : 6 dB
Einfügungsdämpfung bei 250 Hz : 13 dB
Einfügungsdämpfung bei 500 Hz : 18 dB
Einfügungsdämpfung bei 1 kHz : 26 dB
Einfügungsdämpfung bei 2 kHz : 22 dB
Einfügungsdämpfung bei 4 kHz : 12 dB
Einfügungsdämpfung bei 8 kHz : 11 dB
Einfügungsdämpfung Gesamt :
Einfügungsdämpfung Anmerkung :
Verpackungseinheit : 1 Stück
Sortiment : C
GTIN (EAN) : 4012799731160
Hersteller: MAICO
RSKI 80/1500 Rohrschalldämpfer
Artikelnummer: 0073.0116
Menge: 1,000 Stck

**10.2185 RSKI 80/ Rohrschalldämpfer Rohrschalldämpfer mit Kulisse, Länge 1600 mm, DN 800**
Zylindrischer Rohrschalldämpfer für lufttechnische
Anlagen.
Ausführung mit Kulisse für höhere Geräuschdämpfung.
Das Innenleben des Schalldämpfers ist aus einem
Lochblech gefertigt.
Betriebstemperatur zwischen -40  C und +150  C.
Passend für die Baureihen DAR, DAD und DAR Ex.
Technische Daten
Einbauort : Ventilator
Material : Stahlblech, verzinkt
Farbe : silber
Gewicht : 101 kg
Gewicht mit Verpackung : 101 kg
Nennweite : 800 mm
Breite : 1.000 mm
Höhe : 1.000 mm
Tiefe : 1.600 mm
Breite mit Verpackung : 1.000 mm
Höhe mit Verpackung : 1.000 mm
Tiefe mit Verpackung : 1.600 mm
Einfügungsdämpfung bei 63 Hz : 3 dB
Einfügungsdämpfung bei 125 Hz : 6 dB
Einfügungsdämpfung bei 250 Hz : 16 dB
Einfügungsdämpfung bei 500 Hz : 29 dB
Einfügungsdämpfung bei 1 kHz : 35 dB
Einfügungsdämpfung bei 2 kHz : 26 dB
Einfügungsdämpfung bei 4 kHz : 15 dB
Einfügungsdämpfung bei 8 kHz : 12 dB
Einfügungsdämpfung Gesamt :
Einfügungsdämpfung Anmerkung :
Verpackungseinheit : 1 Stück
Sortiment : C
GTIN (EAN) : 4012799731177
Hersteller: MAICO
RSKI 80/2000 Rohrschalldämpfer
Artikelnummer: 0073.0117
Menge: 1,000 Stck

**10.2186 RSKI 90/ Rohrschalldämpfer Rohrschalldämpfer mit Kulisse, Länge 900 mm, DN 900**
Zylindrischer Rohrschalldämpfer für lufttechnische
Anlagen.
Ausführung mit Kulisse für höhere Geräuschdämpfung.
Das Innenleben des Schalldämpfers ist aus einem
Lochblech gefertigt.
Betriebstemperatur zwischen -40  C und +150  C.
Passend für die Baureihen DAR, DAD und DAR Ex.
Technische Daten
Einbauort : Ventilator
Material : Stahlblech, verzinkt
Farbe : silber
Gewicht : 130 kg
Gewicht mit Verpackung : 130 kg
Nennweite : 900 mm
Breite : 1.100 mm
Höhe : 1.100 mm
Tiefe : 900 mm
Breite mit Verpackung : 1.100 mm
Höhe mit Verpackung : 1.100 mm
Tiefe mit Verpackung : 900 mm
Einfügungsdämpfung bei 63 Hz : 2 dB
Einfügungsdämpfung bei 125 Hz : 4 dB
Einfügungsdämpfung bei 250 Hz : 8 dB
Einfügungsdämpfung bei 500 Hz : 15 dB
Einfügungsdämpfung bei 1 kHz : 16 dB
Einfügungsdämpfung bei 2 kHz : 11 dB
Einfügungsdämpfung bei 4 kHz : 8 dB
Einfügungsdämpfung bei 8 kHz : 7 dB
Einfügungsdämpfung Gesamt :
Einfügungsdämpfung Anmerkung :
Verpackungseinheit : 1 Stück
Sortiment : C
GTIN (EAN) : 4012799731184
Hersteller: MAICO
RSKI 90/1000 Rohrschalldämpfer
Artikelnummer: 0073.0118
Menge: 1,000 Stck

**10.2187 RSKI 90/ Rohrschalldämpfer Rohrschalldämpfer mit Kulisse, Länge 1350 mm, DN 900**
Zylindrischer Rohrschalldämpfer für lufttechnische
Anlagen.
Ausführung mit Kulisse für höhere Geräuschdämpfung.
Das Innenleben des Schalldämpfers ist aus einem
Lochblech gefertigt.
Betriebstemperatur zwischen -40  C und +150  C.
Passend für die Baureihen DAR, DAD und DAR Ex.
Technische Daten
Einbauort : Ventilator
Material : Stahlblech, verzinkt
Farbe : silber
Gewicht : 153 kg
Gewicht mit Verpackung : 153 kg
Nennweite : 900 mm
Breite : 1.100 mm
Höhe : 1.100 mm
Tiefe : 1.350 mm
Breite mit Verpackung : 1.100 mm
Höhe mit Verpackung : 1.100 mm
Tiefe mit Verpackung : 1.350 mm
Einfügungsdämpfung bei 63 Hz : 3 dB
Einfügungsdämpfung bei 125 Hz : 5 dB
Einfügungsdämpfung bei 250 Hz : 12 dB
Einfügungsdämpfung bei 500 Hz : 20 dB
Einfügungsdämpfung bei 1 kHz : 24 dB
Einfügungsdämpfung bei 2 kHz : 16 dB
Einfügungsdämpfung bei 4 kHz : 10 dB
Einfügungsdämpfung bei 8 kHz : 9 dB
Einfügungsdämpfung Gesamt :
Einfügungsdämpfung Anmerkung :
Verpackungseinheit : 1 Stück
Sortiment : C
GTIN (EAN) : 4012799731191
Hersteller: MAICO
RSKI 90/1500 Rohrschalldämpfer
Artikelnummer: 0073.0119
Menge: 1,000 Stck

**10.2188 RSKI 90/ Rohrschalldämpfer Rohrschalldämpfer mit Kulisse, Länge 1800 mm, DN 900**
Zylindrischer Rohrschalldämpfer für lufttechnische
Anlagen.
Ausführung mit Kulisse für höhere Geräuschdämpfung.
Das Innenleben des Schalldämpfers ist aus einem
Lochblech gefertigt.
Betriebstemperatur zwischen -40  C und +150  C.
Passend für die Baureihen DAR, DAD und DAR Ex.
Technische Daten
Einbauort : Ventilator
Material : Stahlblech, verzinkt
Farbe : silber
Gewicht : 175 kg
Gewicht mit Verpackung : 175 kg
Nennweite : 900 mm
Breite : 1.100 mm
Höhe : 1.100 mm
Tiefe : 1.800 mm
Breite mit Verpackung : 1.100 mm
Höhe mit Verpackung : 1.100 mm
Tiefe mit Verpackung : 1.800 mm
Einfügungsdämpfung bei 63 Hz : 4 dB
Einfügungsdämpfung bei 125 Hz : 7 dB
Einfügungsdämpfung bei 250 Hz : 17 dB
Einfügungsdämpfung bei 500 Hz : 30 dB
Einfügungsdämpfung bei 1 kHz : 34 dB
Einfügungsdämpfung bei 2 kHz : 20 dB
Einfügungsdämpfung bei 4 kHz : 12 dB
Einfügungsdämpfung bei 8 kHz : 11 dB
Einfügungsdämpfung Gesamt :
Einfügungsdämpfung Anmerkung :
Verpackungseinheit : 1 Stück
Sortiment : C
GTIN (EAN) : 4012799731207
Hersteller: MAICO
RSKI 90/2000 Rohrschalldämpfer
Artikelnummer: 0073.0120
Menge: 1,000 Stck

**10.2189 RSKI 100 Rohrschalldämpfer Rohrschalldämpfer mit Kulisse, Länge 1000 mm, DN 1000**
Zylindrischer Rohrschalldämpfer für lufttechnische
Anlagen.
Ausführung mit Kulisse für höhere Geräuschdämpfung.
Das Innenleben des Schalldämpfers ist aus einem
Lochblech gefertigt.
Betriebstemperatur zwischen -40  C und +150  C.
Passend für die Baureihen DAR, DAD und DAR Ex.
Technische Daten
Einbauort : Ventilator
Material : Stahlblech, verzinkt
Farbe : silber
Gewicht : 143 kg
Gewicht mit Verpackung : 143 kg
Nennweite : 1.000 mm
Breite : 1.200 mm
Höhe : 1.200 mm
Tiefe : 1.000 mm
Breite mit Verpackung : 1.200 mm
Höhe mit Verpackung : 1.200 mm
Tiefe mit Verpackung : 1.000 mm
Einfügungsdämpfung bei 63 Hz : 4 dB
Einfügungsdämpfung bei 125 Hz : 8 dB
Einfügungsdämpfung bei 250 Hz : 14 dB
Einfügungsdämpfung bei 500 Hz : 20 dB
Einfügungsdämpfung bei 1 kHz : 24 dB
Einfügungsdämpfung bei 2 kHz : 21 dB
Einfügungsdämpfung bei 4 kHz : 14 dB
Einfügungsdämpfung bei 8 kHz : 10 dB
Einfügungsdämpfung Gesamt :
Einfügungsdämpfung Anmerkung :
Verpackungseinheit : 1 Stück
Sortiment : C
GTIN (EAN) : 4012799732501
Hersteller: MAICO
RSKI 100/1000 Rohrschalldämpfer
Artikelnummer: 0073.0250
Menge: 1,000 Stck

**10.2190 RSKI 100 Rohrschalldämpfer Rohrschalldämpfer mit Kulisse, Länge 1500 mm, DN 1000**
Zylindrischer Rohrschalldämpfer für lufttechnische
Anlagen.
Ausführung mit Kulisse für höhere Geräuschdämpfung.
Das Innenleben des Schalldämpfers ist aus einem
Lochblech gefertigt.
Betriebstemperatur zwischen -40  C und +150  C.
Passend für die Baureihen DAR, DAD und DAR Ex.
Technische Daten
Einbauort : Ventilator
Material : Stahlblech, verzinkt
Farbe : silber
Gewicht : 180 kg
Gewicht mit Verpackung : 180 kg
Nennweite : 1.000 mm
Breite : 1.200 mm
Höhe : 1.200 mm
Tiefe : 1.500 mm
Breite mit Verpackung : 1.200 mm
Höhe mit Verpackung : 1.200 mm
Tiefe mit Verpackung : 1.500 mm
Einfügungsdämpfung bei 63 Hz : 6 dB
Einfügungsdämpfung bei 125 Hz : 10 dB
Einfügungsdämpfung bei 250 Hz : 22 dB
Einfügungsdämpfung bei 500 Hz : 30 dB
Einfügungsdämpfung bei 1 kHz : 37 dB
Einfügungsdämpfung bei 2 kHz : 29 dB
Einfügungsdämpfung bei 4 kHz : 16 dB
Einfügungsdämpfung bei 8 kHz : 12 dB
Einfügungsdämpfung Gesamt :
Einfügungsdämpfung Anmerkung :
Verpackungseinheit : 1 Stück
Sortiment : C
GTIN (EAN) : 4012799732518
Hersteller: MAICO
RSKI 100/1500 Rohrschalldämpfer
Artikelnummer: 0073.0251
Menge: 1,000 Stck

**10.2191 RSKI 100 Rohrschalldämpfer Rohrschalldämpfer mit Kulisse, Länge 2000 mm, DN 1000**
Zylindrischer Rohrschalldämpfer für lufttechnische
Anlagen.
Ausführung mit Kulisse für höhere Geräuschdämpfung.
Das Innenleben des Schalldämpfers ist aus einem
Lochblech gefertigt.
Betriebstemperatur zwischen -40  C und +150  C.
Passend für die Baureihen DAR, DAD und DAR Ex.
Technische Daten
Einbauort : Ventilator
Material : Stahlblech, verzinkt
Farbe : silber
Gewicht : 216 kg
Gewicht mit Verpackung : 216 kg
Nennweite : 1.000 mm
Breite : 1.200 mm
Höhe : 1.200 mm
Tiefe : 2.000 mm
Breite mit Verpackung : 1.200 mm
Höhe mit Verpackung : 1.200 mm
Tiefe mit Verpackung : 2.000 mm
Einfügungsdämpfung bei 63 Hz : 7 dB
Einfügungsdämpfung bei 125 Hz : 13 dB
Einfügungsdämpfung bei 250 Hz : 28 dB
Einfügungsdämpfung bei 500 Hz : 39 dB
Einfügungsdämpfung bei 1 kHz : 47 dB
Einfügungsdämpfung bei 2 kHz : 38 dB
Einfügungsdämpfung bei 4 kHz : 19 dB
Einfügungsdämpfung bei 8 kHz : 13 dB
Einfügungsdämpfung Gesamt :
Einfügungsdämpfung Anmerkung :
Verpackungseinheit : 1 Stück
Sortiment : C
GTIN (EAN) : 4012799732525
Hersteller: MAICO
RSKI 100/2000 Rohrschalldämpfer
Artikelnummer: 0073.0252
Menge: 1,000 Stck

**10.2192 RSKI 112 Rohrschalldämpfer Rohrschalldämpfer mit Kulisse, Länge 1120 mm, DN 1120**
Zylindrischer Rohrschalldämpfer für lufttechnische
Anlagen.
Ausführung mit Kulisse für höhere Geräuschdämpfung.
Das Innenleben des Schalldämpfers ist aus einem
Lochblech gefertigt.
Betriebstemperatur zwischen -40  C und +150  C.
Passend für die Baureihen DAR, DAD und DAR Ex.
Technische Daten
Einbauort : Ventilator
Material : Stahlblech, verzinkt
Farbe : silber
Gewicht : 165 kg
Gewicht mit Verpackung : 165 kg
Nennweite : 1.120 mm
Breite : 1.320 mm
Höhe : 1.320 mm
Tiefe : 1.120 mm
Breite mit Verpackung : 1.320 mm
Höhe mit Verpackung : 1.320 mm
Tiefe mit Verpackung : 1.120 mm
Einfügungsdämpfung bei 63 Hz : 4 dB
Einfügungsdämpfung bei 125 Hz : 6 dB
Einfügungsdämpfung bei 250 Hz : 13 dB
Einfügungsdämpfung bei 500 Hz : 20 dB
Einfügungsdämpfung bei 1 kHz : 21 dB
Einfügungsdämpfung bei 2 kHz : 14 dB
Einfügungsdämpfung bei 4 kHz : 8 dB
Einfügungsdämpfung bei 8 kHz : 7 dB
Einfügungsdämpfung Gesamt :
Einfügungsdämpfung Anmerkung :
Verpackungseinheit : 1 Stück
Sortiment : C
GTIN (EAN) : 4012799732532
Hersteller: MAICO
RSKI 112/1000 Rohrschalldämpfer
Artikelnummer: 0073.0253
Menge: 1,000 Stck

**10.2193 RSKI 112 Rohrschalldämpfer Rohrschalldämpfer mit Kulisse, Länge 1680 mm, DN 1120**
Zylindrischer Rohrschalldämpfer für lufttechnische
Anlagen.
Ausführung mit Kulisse für höhere Geräuschdämpfung.
Das Innenleben des Schalldämpfers ist aus einem
Lochblech gefertigt.
Betriebstemperatur zwischen -40  C und +150  C.
Passend für die Baureihen DAR, DAD und DAR Ex.
Technische Daten
Einbauort : Ventilator
Material : Stahlblech, verzinkt
Farbe : silber
Gewicht : 202 kg
Gewicht mit Verpackung : 202 kg
Nennweite : 1.120 mm
Breite : 1.320 mm
Höhe : 1.320 mm
Tiefe : 1.680 mm
Breite mit Verpackung : 1.320 mm
Höhe mit Verpackung : 1.320 mm
Tiefe mit Verpackung : 1.680 mm
Einfügungsdämpfung bei 63 Hz : 6 dB
Einfügungsdämpfung bei 125 Hz : 10 dB
Einfügungsdämpfung bei 250 Hz : 19 dB
Einfügungsdämpfung bei 500 Hz : 29 dB
Einfügungsdämpfung bei 1 kHz : 33 dB
Einfügungsdämpfung bei 2 kHz : 20 dB
Einfügungsdämpfung bei 4 kHz : 11 dB
Einfügungsdämpfung bei 8 kHz : 10 dB
Einfügungsdämpfung Gesamt :
Einfügungsdämpfung Anmerkung :
Verpackungseinheit : 1 Stück
Sortiment : C
GTIN (EAN) : 4012799732549
Hersteller: MAICO
RSKI 112/1500 Rohrschalldämpfer
Artikelnummer: 0073.0254
Menge: 1,000 Stck

**10.2194 RSKI 112 Rohrschalldämpfer Rohrschalldämpfer mit Kulisse, Länge 2240 mm, DN 1120**
Zylindrischer Rohrschalldämpfer für lufttechnische
Anlagen.
Ausführung mit Kulisse für höhere Geräuschdämpfung.
Das Innenleben des Schalldämpfers ist aus einem
Lochblech gefertigt.
Betriebstemperatur zwischen -40  C und +150  C.
Passend für die Baureihen DAR, DAD und DAR Ex.
Technische Daten
Einbauort : Ventilator
Material : Stahlblech, verzinkt
Farbe : silber
Gewicht : 238 kg
Gewicht mit Verpackung : 238 kg
Nennweite : 1.120 mm
Breite : 1.320 mm
Höhe : 1.320 mm
Tiefe : 2.240 mm
Breite mit Verpackung : 1.320 mm
Höhe mit Verpackung : 1.320 mm
Tiefe mit Verpackung : 2.240 mm
Einfügungsdämpfung bei 63 Hz : 8 dB
Einfügungsdämpfung bei 125 Hz : 14 dB
Einfügungsdämpfung bei 250 Hz : 26 dB
Einfügungsdämpfung bei 500 Hz : 36 dB
Einfügungsdämpfung bei 1 kHz : 42 dB
Einfügungsdämpfung bei 2 kHz : 24 dB
Einfügungsdämpfung bei 4 kHz : 13 dB
Einfügungsdämpfung bei 8 kHz : 11 dB
Einfügungsdämpfung Gesamt :
Einfügungsdämpfung Anmerkung :
Verpackungseinheit : 1 Stück
Sortiment : C
GTIN (EAN) : 4012799732556
Hersteller: MAICO
RSKI 112/2000 Rohrschalldämpfer
Artikelnummer: 0073.0255
Menge: 1,000 Stck

**10.2195 RSKI 125 Rohrschalldämpfer Rohrschalldämpfer mit Kulisse, Länge 1250 mm, DN 1250**
Zylindrischer Rohrschalldämpfer für lufttechnische
Anlagen.
Ausführung mit Kulisse für höhere Geräuschdämpfung.
Das Innenleben des Schalldämpfers ist aus einem
Lochblech gefertigt.
Betriebstemperatur zwischen -40  C und +150  C.
Passend für die Baureihen DAR, DAD und DAR Ex.
Technische Daten
Einbauort : Ventilator
Material : Stahlblech, verzinkt
Farbe : silber
Gewicht : 193 kg
Gewicht mit Verpackung : 193 kg
Nennweite : 1.250 mm
Breite : 1.450 mm
Höhe : 1.450 mm
Tiefe : 1.250 mm
Breite mit Verpackung : 1.450 mm
Höhe mit Verpackung : 1.450 mm
Tiefe mit Verpackung : 1.250 mm
Einfügungsdämpfung bei 63 Hz : 4 dB
Einfügungsdämpfung bei 125 Hz : 7 dB
Einfügungsdämpfung bei 250 Hz : 12 dB
Einfügungsdämpfung bei 500 Hz : 18 dB
Einfügungsdämpfung bei 1 kHz : 19 dB
Einfügungsdämpfung bei 2 kHz : 10 dB
Einfügungsdämpfung bei 4 kHz : 6 dB
Einfügungsdämpfung bei 8 kHz : 6 dB
Einfügungsdämpfung Gesamt :
Einfügungsdämpfung Anmerkung :
Verpackungseinheit : 1 Stück
Sortiment : C
GTIN (EAN) : 4012799732563
Hersteller: MAICO
RSKI 125/1000 Rohrschalldämpfer
Artikelnummer: 0073.0256
Menge: 1,000 Stck

**10.2196 RSKI 125 Rohrschalldämpfer Rohrschalldämpfer mit Kulisse, Länge 1875 mm, DN 1250**
Zylindrischer Rohrschalldämpfer für lufttechnische
Anlagen.
Ausführung mit Kulisse für höhere Geräuschdämpfung.
Das Innenleben des Schalldämpfers ist aus einem
Lochblech gefertigt.
Betriebstemperatur zwischen -40  C und +150  C.
Passend für die Baureihen DAR, DAD und DAR Ex.
Technische Daten
Einbauort : Ventilator
Material : Stahlblech, verzinkt
Farbe : silber
Gewicht : 240 kg
Gewicht mit Verpackung : 240 kg
Nennweite : 1.250 mm
Breite : 1.450 mm
Höhe : 1.450 mm
Tiefe : 1.875 mm
Breite mit Verpackung : 1.450 mm
Höhe mit Verpackung : 1.450 mm
Tiefe mit Verpackung : 1.875 mm
Einfügungsdämpfung bei 63 Hz : 6 dB
Einfügungsdämpfung bei 125 Hz : 10 dB
Einfügungsdämpfung bei 250 Hz : 18 dB
Einfügungsdämpfung bei 500 Hz : 26 dB
Einfügungsdämpfung bei 1 kHz : 29 dB
Einfügungsdämpfung bei 2 kHz : 14 dB
Einfügungsdämpfung bei 4 kHz : 9 dB
Einfügungsdämpfung bei 8 kHz : 7 dB
Einfügungsdämpfung Gesamt :
Einfügungsdämpfung Anmerkung :
Verpackungseinheit : 1 Stück
Sortiment : C
GTIN (EAN) : 4012799732570
Hersteller: MAICO
RSKI 125/1500 Rohrschalldämpfer
Artikelnummer: 0073.0257
Menge: 1,000 Stck

**10.2197 RSKI 125 Rohrschalldämpfer Rohrschalldämpfer mit Kulisse, Länge 2500 mm, DN 1250**
Zylindrischer Rohrschalldämpfer für lufttechnische
Anlagen.
Ausführung mit Kulisse für höhere Geräuschdämpfung.
Das Innenleben des Schalldämpfers ist aus einem
Lochblech gefertigt.
Betriebstemperatur zwischen -40  C und +150  C.
Passend für die Baureihen DAR, DAD und DAR Ex.
Technische Daten
Einbauort : Ventilator
Material : Stahlblech, verzinkt
Farbe : silber
Gewicht : 282 kg
Gewicht mit Verpackung : 282 kg
Nennweite : 1.250 mm
Breite : 1.450 mm
Höhe : 1.450 mm
Tiefe : 2.500 mm
Breite mit Verpackung : 1.450 mm
Höhe mit Verpackung : 1.450 mm
Tiefe mit Verpackung : 2.500 mm
Einfügungsdämpfung bei 63 Hz : 7 dB
Einfügungsdämpfung bei 125 Hz : 13 dB
Einfügungsdämpfung bei 250 Hz : 25 dB
Einfügungsdämpfung bei 500 Hz : 35 dB
Einfügungsdämpfung bei 1 kHz : 37 dB
Einfügungsdämpfung bei 2 kHz : 17 dB
Einfügungsdämpfung bei 4 kHz : 11 dB
Einfügungsdämpfung bei 8 kHz : 9 dB
Einfügungsdämpfung Gesamt :
Einfügungsdämpfung Anmerkung :
Verpackungseinheit : 1 Stück
Sortiment : C
GTIN (EAN) : 4012799732587
Hersteller: MAICO
RSKI 125/2000 Rohrschalldämpfer
Artikelnummer: 0073.0258
Menge: 1,000 Stck

**10.2198 SDI 35 Sockelschalldämpfer Sockelschalldämpfer für saugseitige Geräuschreduzierung von Dachventil**
Schalldämpfer für saugseitige Geräuschreduzierung von
Dachventilatoren.
Mit Schalldämmkulissen aus abriebfesten und nicht
brennbaren Mineralfaserplatten.
Zulässige Betriebstemperatur bis max. 150  C.
Technische Daten
Material : Stahlblech, galvanisiert
Farbe : silber
Gewicht : 37 kg
Gewicht mit Verpackung : 37 kg
Geeignet für Nennweite : 350 mm
Breite : 490 mm
Höhe : 750 mm
Tiefe : 490 mm
Breite mit Verpackung : 490 mm
Höhe mit Verpackung : 750 mm
Tiefe mit Verpackung : 490 mm
Einfügungsdämpfung bei 63 Hz : 3 dB
Einfügungsdämpfung bei 125 Hz : 5 dB
Einfügungsdämpfung bei 250 Hz : 9 dB
Einfügungsdämpfung bei 500 Hz : 11 dB
Einfügungsdämpfung bei 1 kHz : 19 dB
Einfügungsdämpfung bei 2 kHz : 20 dB
Einfügungsdämpfung bei 4 kHz : 18 dB
Einfügungsdämpfung bei 8 kHz : 14 dB
Einfügungsdämpfung Gesamt :
Einfügungsdämpfung Anmerkung :
Verpackungseinheit : 1 Stück
Sortiment : C
GTIN (EAN) : 4012799730323
Hersteller: MAICO
SDI 35 Sockelschalldämpfer
Artikelnummer: 0073.0032
Menge: 1,000 Stck

**10.2199 SDI 40-4 Sockelschalldämpfer Sockelschalldämpfer für saugseitige Geräuschreduzierung von Dachventil**
Schalldämpfer für saugseitige Geräuschreduzierung von
Dachventilatoren.
Mit Schalldämmkulissen aus abriebfesten und nicht
brennbaren Mineralfaserplatten.
Zulässige Betriebstemperatur bis max. 150  C.
Technische Daten
Material : Stahlblech, galvanisiert
Farbe : silber
Gewicht : 42 kg
Gewicht mit Verpackung : 42 kg
Nennweite in mm : 400-450
Breite : 640 mm
Höhe : 750 mm
Tiefe : 640 mm
Breite mit Verpackung : 640 mm
Höhe mit Verpackung : 750 mm
Tiefe mit Verpackung : 640 mm
Einfügungsdämpfung bei 63 Hz : 3 dB
Einfügungsdämpfung bei 125 Hz : 4 dB
Einfügungsdämpfung bei 250 Hz : 8 dB
Einfügungsdämpfung bei 500 Hz : 9 dB
Einfügungsdämpfung bei 1 kHz : 18 dB
Einfügungsdämpfung bei 2 kHz : 15 dB
Einfügungsdämpfung bei 4 kHz : 10 dB
Einfügungsdämpfung bei 8 kHz : 6 dB
Einfügungsdämpfung Gesamt :
Einfügungsdämpfung Anmerkung :
Verpackungseinheit : 1 Stück
Sortiment : C
GTIN (EAN) : 4012799730330
Hersteller: MAICO
SDI 40-45 Sockelschalldämpfer
Artikelnummer: 0073.0033
Menge: 1,000 Stck

**10.2200 SDI 50-5 Sockelschalldämpfer Sockelschalldämpfer für saugseitige Geräuschreduzierung von Dachventil**
Schalldämpfer für saugseitige Geräuschreduzierung von
Dachventilatoren.
Mit Schalldämmkulissen aus abriebfesten und nicht
brennbaren Mineralfaserplatten.
Zulässige Betriebstemperatur bis max. 150  C.
Technische Daten
Material : Stahlblech, galvanisiert
Farbe : silber
Gewicht : 42 kg
Gewicht mit Verpackung : 42 kg
Nennweite in mm : 500-560
Breite : 750 mm
Höhe : 750 mm
Tiefe : 750 mm
Breite mit Verpackung : 750 mm
Höhe mit Verpackung : 750 mm
Tiefe mit Verpackung : 750 mm
Einfügungsdämpfung bei 63 Hz : 4 dB
Einfügungsdämpfung bei 125 Hz : 5 dB
Einfügungsdämpfung bei 250 Hz : 11 dB
Einfügungsdämpfung bei 500 Hz : 15 dB
Einfügungsdämpfung bei 1 kHz : 16 dB
Einfügungsdämpfung bei 2 kHz : 12 dB
Einfügungsdämpfung bei 4 kHz : 9 dB
Einfügungsdämpfung bei 8 kHz : 5 dB
Einfügungsdämpfung Gesamt :
Einfügungsdämpfung Anmerkung :
Verpackungseinheit : 1 Stück
Sortiment : C
GTIN (EAN) : 4012799730347
Hersteller: MAICO
SDI 50-56 Sockelschalldämpfer
Artikelnummer: 0073.0034
Menge: 1,000 Stck

**10.2201 SDI 63-7 Sockelschalldämpfer Sockelschalldämpfer für saugseitige Geräuschreduzierung von Dachventil**
Schalldämpfer für saugseitige Geräuschreduzierung von
Dachventilatoren.
Mit Schalldämmkulissen aus abriebfesten und nicht
brennbaren Mineralfaserplatten.
Zulässige Betriebstemperatur bis max. 150  C.
Technische Daten
Material : Stahlblech, galvanisiert
Farbe : silber
Gewicht : 79 kg
Gewicht mit Verpackung : 79 kg
Nennweite in mm : 630-750-800
Breite : 920 mm
Höhe : 1.000 mm
Tiefe : 920 mm
Breite mit Verpackung : 920 mm
Höhe mit Verpackung : 1.000 mm
Tiefe mit Verpackung : 920 mm
Einfügungsdämpfung bei 63 Hz : 3 dB
Einfügungsdämpfung bei 125 Hz : 4 dB
Einfügungsdämpfung bei 250 Hz : 5 dB
Einfügungsdämpfung bei 500 Hz : 8 dB
Einfügungsdämpfung bei 1 kHz : 14 dB
Einfügungsdämpfung bei 2 kHz : 9 dB
Einfügungsdämpfung bei 4 kHz : 7 dB
Einfügungsdämpfung bei 8 kHz : 3 dB
Einfügungsdämpfung Gesamt :
Einfügungsdämpfung Anmerkung :
Verpackungseinheit : 1 Stück
Sortiment : C
GTIN (EAN) : 4012799730354
Hersteller: MAICO
SDI 63-75-80 Sockelschalldämpfer
Artikelnummer: 0073.0035
Menge: 1,000 Stck

**10.2202 SDI 80-9 Sockelschalldämpfer Sockelschalldämpfer für saugseitige Geräuschreduzierung von Dachventil**
Schalldämpfer für saugseitige Geräuschreduzierung von
Dachventilatoren.
Mit Schalldämmkulissen aus abriebfesten und nicht
brennbaren Mineralfaserplatten.
Zulässige Betriebstemperatur bis max. 150  C.
Technische Daten
Material : Stahlblech, galvanisiert
Farbe : silber
Gewicht : 89 kg
Gewicht mit Verpackung : 89 kg
Nennweite in mm : 800-900
Breite : 1.080 mm
Höhe : 1.000 mm
Tiefe : 1.080 mm
Breite mit Verpackung : 1.080 mm
Höhe mit Verpackung : 1.000 mm
Tiefe mit Verpackung : 1.080 mm
Einfügungsdämpfung bei 63 Hz : 3 dB
Einfügungsdämpfung bei 125 Hz : 4 dB
Einfügungsdämpfung bei 250 Hz : 5 dB
Einfügungsdämpfung bei 500 Hz : 8 dB
Einfügungsdämpfung bei 1 kHz : 14 dB
Einfügungsdämpfung bei 2 kHz : 9 dB
Einfügungsdämpfung bei 4 kHz : 7 dB
Einfügungsdämpfung bei 8 kHz : 3 dB
Einfügungsdämpfung Gesamt :
Einfügungsdämpfung Anmerkung :
Verpackungseinheit : 1 Stück
Sortiment : C
GTIN (EAN) : 4012799730644
Hersteller: MAICO
SDI 80-90 Sockelschalldämpfer
Artikelnummer: 0073.0064
Menge: 1,000 Stck

**10.2203 SDVI 35 Sockelschalldämpfer Sockelschalldämpfer mit verkürzter Kulisse, für saugseitige Geräuschre**
Schalldämpfer für saugseitige Geräuschreduzierung von
Dachventilatoren.
Mit Schalldämmkulissen aus abriebfesten und nicht
brennbaren Mineralfaserplatten.
Zulässige Betriebstemperatur bis max. 150  C.
Mit verkürzter Kulisse.
Technische Daten
Einbauort : Ventilator
Material : Stahlblech, galvanisiert
Farbe : silber
Gewicht : 37 kg
Gewicht mit Verpackung : 37 kg
Nennweite in mm : 350
Breite : 490 mm
Höhe : 750 mm
Tiefe : 490 mm
Breite mit Verpackung : 490 mm
Höhe mit Verpackung : 750 mm
Tiefe mit Verpackung : 490 mm
Einfügungsdämpfung bei 63 Hz : 3 dB
Einfügungsdämpfung bei 125 Hz : 5 dB
Einfügungsdämpfung bei 250 Hz : 9 dB
Einfügungsdämpfung bei 500 Hz : 11 dB
Einfügungsdämpfung bei 1 kHz : 19 dB
Einfügungsdämpfung bei 2 kHz : 20 dB
Einfügungsdämpfung bei 4 kHz : 18 dB
Einfügungsdämpfung bei 8 kHz : 14 dB
Einfügungsdämpfung Gesamt :
Einfügungsdämpfung Anmerkung :
Verpackungseinheit : 1 Stück
Sortiment : C
GTIN (EAN) : 4012799730361
Hersteller: MAICO
SDVI 35 Sockelschalldämpfer
Artikelnummer: 0073.0036
Menge: 1,000 Stck

**10.2204 SDVI 40- Sockelschalldämpfer Sockelschalldämpfer mit verkürzter Kulisse, für saugseitige Geräuschre**
Schalldämpfer für saugseitige Geräuschreduzierung von
Dachventilatoren.
Mit Schalldämmkulissen aus abriebfesten und nicht
brennbaren Mineralfaserplatten.
Zulässige Betriebstemperatur bis max. 150  C.
Mit verkürzter Kulisse.
Technische Daten
Einbauort : Ventilator
Material : Stahlblech, galvanisiert
Farbe : silber
Gewicht : 42 kg
Gewicht mit Verpackung : 42 kg
Nennweite in mm : 400-450
Breite : 640 mm
Höhe : 750 mm
Tiefe : 640 mm
Breite mit Verpackung : 640 mm
Höhe mit Verpackung : 750 mm
Tiefe mit Verpackung : 640 mm
Einfügungsdämpfung bei 63 Hz : 3 dB
Einfügungsdämpfung bei 125 Hz : 4 dB
Einfügungsdämpfung bei 250 Hz : 8 dB
Einfügungsdämpfung bei 500 Hz : 9 dB
Einfügungsdämpfung bei 1 kHz : 18 dB
Einfügungsdämpfung bei 2 kHz : 15 dB
Einfügungsdämpfung bei 4 kHz : 10 dB
Einfügungsdämpfung bei 8 kHz : 6 dB
Einfügungsdämpfung Gesamt :
Einfügungsdämpfung Anmerkung :
Verpackungseinheit : 1 Stück
Sortiment : C
GTIN (EAN) : 4012799730378
Hersteller: MAICO
SDVI 40-45 Sockelschalldämpfer
Artikelnummer: 0073.0037
Menge: 1,000 Stck

**10.2205 SDVI 50- Sockelschalldämpfer Sockelschalldämpfer mit verkürzter Kulisse, für saugseitige Geräuschre**
Schalldämpfer für saugseitige Geräuschreduzierung von
Dachventilatoren.
Mit Schalldämmkulissen aus abriebfesten und nicht
brennbaren Mineralfaserplatten.
Zulässige Betriebstemperatur bis max. 150  C.
Mit verkürzter Kulisse.
Technische Daten
Einbauort : Ventilator
Material : Stahlblech, galvanisiert
Farbe : silber
Gewicht : 42 kg
Gewicht mit Verpackung : 42 kg
Nennweite in mm : 500-560
Breite : 750 mm
Höhe : 750 mm
Tiefe : 750 mm
Breite mit Verpackung : 750 mm
Höhe mit Verpackung : 750 mm
Tiefe mit Verpackung : 750 mm
Einfügungsdämpfung bei 63 Hz : 4 dB
Einfügungsdämpfung bei 125 Hz : 5 dB
Einfügungsdämpfung bei 250 Hz : 11 dB
Einfügungsdämpfung bei 500 Hz : 15 dB
Einfügungsdämpfung bei 1 kHz : 16 dB
Einfügungsdämpfung bei 2 kHz : 12 dB
Einfügungsdämpfung bei 4 kHz : 9 dB
Einfügungsdämpfung bei 8 kHz : 5 dB
Einfügungsdämpfung Gesamt :
Einfügungsdämpfung Anmerkung :
Verpackungseinheit : 1 Stück
Sortiment : C
GTIN (EAN) : 4012799730385
Hersteller: MAICO
SDVI 50-56 Sockelschalldämpfer
Artikelnummer: 0073.0038
Menge: 1,000 Stck

**10.2206 SDVI 63- Sockelschalldämpfer Sockelschalldämpfer mit verkürzter Kulisse, für saugseitige Geräuschre**
Schalldämpfer für saugseitige Geräuschreduzierung von
Dachventilatoren.
Mit Schalldämmkulissen aus abriebfesten und nicht
brennbaren Mineralfaserplatten.
Zulässige Betriebstemperatur bis max. 150  C.
Mit verkürzter Kulisse.
Technische Daten
Einbauort : Ventilator
Material : Stahlblech, galvanisiert
Farbe : silber
Gewicht : 79 kg
Gewicht mit Verpackung : 79 kg
Nennweite in mm : 630-750
Breite : 920 mm
Höhe : 1.000 mm
Tiefe : 920 mm
Breite mit Verpackung : 920 mm
Höhe mit Verpackung : 1.000 mm
Tiefe mit Verpackung : 920 mm
Einfügungsdämpfung bei 63 Hz : 3 dB
Einfügungsdämpfung bei 125 Hz : 4 dB
Einfügungsdämpfung bei 250 Hz : 5 dB
Einfügungsdämpfung bei 500 Hz : 8 dB
Einfügungsdämpfung bei 1 kHz : 14 dB
Einfügungsdämpfung bei 2 kHz : 9 dB
Einfügungsdämpfung bei 4 kHz : 7 dB
Einfügungsdämpfung bei 8 kHz : 3 dB
Einfügungsdämpfung Gesamt :
Einfügungsdämpfung Anmerkung :
Verpackungseinheit : 1 Stück
Sortiment : C
GTIN (EAN) : 4012799730392
Hersteller: MAICO
SDVI 63-75 Sockelschalldämpfer
Artikelnummer: 0073.0039
Menge: 1,000 Stck

**10.2207 SDVI 80- Sockelschalldämpfer Sockelschalldämpfer mit verkürzter Kulisse, für saugseitige Geräuschre**
Schalldämpfer für saugseitige Geräuschreduzierung von
Dachventilatoren.
Mit Schalldämmkulissen aus abriebfesten und nicht
brennbaren Mineralfaserplatten.
Zulässige Betriebstemperatur bis max. 150  C.
Mit verkürzter Kulisse.
Technische Daten
Einbauort : Ventilator
Material : Stahlblech, galvanisiert
Farbe : silber
Gewicht : 89 kg
Gewicht mit Verpackung : 89 kg
Nennweite in mm : 800-900
Breite : 1.080 mm
Höhe : 1.000 mm
Tiefe : 1.080 mm
Breite mit Verpackung : 1.080 mm
Höhe mit Verpackung : 1.000 mm
Tiefe mit Verpackung : 1.080 mm
Einfügungsdämpfung bei 63 Hz : 3 dB
Einfügungsdämpfung bei 125 Hz : 4 dB
Einfügungsdämpfung bei 250 Hz : 5 dB
Einfügungsdämpfung bei 500 Hz : 8 dB
Einfügungsdämpfung bei 1 kHz : 14 dB
Einfügungsdämpfung bei 2 kHz : 9 dB
Einfügungsdämpfung bei 4 kHz : 7 dB
Einfügungsdämpfung bei 8 kHz : 3 dB
Einfügungsdämpfung Gesamt :
Einfügungsdämpfung Anmerkung :
Verpackungseinheit : 1 Stück
Sortiment : C
GTIN (EAN) : 4012799730651
Hersteller: MAICO
SDVI 80-90 Sockelschalldämpfer
Artikelnummer: 0073.0065
Menge: 1,000 Stck

**10.2208 SD M4004 Schalldämpfer Schalldämpfer SL1 zum Anbau an RLT FLAT 400. Bestellung mit RLT FLAT-Z**
Schalldämpferkulissen nach dem Absorberprinzip, aus
abriebfesten und nicht brennbaren Mineralfaserplatten,
umlaufend in einem stabilen Blechgehäuse eingefasst,
die Oberfläche zusätzlich abgekantet.
Nichtbrennbar nach DIN 4102, Klasse A.
Kleine Ausführung (SL1) und große Ausführung (SL2).
Gehäuse:
Monoblockgehäuse in selbsttragender Rahmenbauweise.
Die Isolierung zwischen den doppelwandigen Paneelen
besteht aus 40 mm (70 kg/m3) Steinwolle, was zu einer
Wärmedurchgangsklasse T2 führt.
Geräteklassifikation A1 nach DIN 4102 (nicht brennbar).
Die Außenpaneele sind pulverbeschichtet in RAL 7047.
Innenseite: Verzinktes Stahlblech.
Glatte Innenoberflächen.
Technische Daten
Einbauort : Decke
Material : Metall
Farbe : telegrau, ähnlich RAL 7047
Gewicht : 75 kg
Gewicht mit Verpackung : 82,5 kg
Breite : 788 mm
Höhe : 324 mm
Tiefe : 506 mm
Breite mit Verpackung : 908 mm
Höhe mit Verpackung : 564 mm
Tiefe mit Verpackung : 626 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799321590
Hersteller: MAICO
SD M4004H SL1 Schalldämpfer
Artikelnummer: 0043.2860
Menge: 1,000 Stck

**10.2209 SD M4004 Schalldämpfer Schalldämpfer SL2 zum Anbau an RLT FLAT 400. Bestellung mit RLT FLAT-Z**
Schalldämpferkulissen nach dem Absorberprinzip, aus
abriebfesten und nicht brennbaren Mineralfaserplatten,
umlaufend in einem stabilen Blechgehäuse eingefasst,
die Oberfläche zusätzlich abgekantet.
Nichtbrennbar nach DIN 4102, Klasse A.
Kleine Ausführung (SL1) und große Ausführung (SL2).
Gehäuse:
Monoblockgehäuse in selbsttragender Rahmenbauweise.
Die Isolierung zwischen den doppelwandigen Paneelen
besteht aus 40 mm (70 kg/m3) Steinwolle, was zu einer
Wärmedurchgangsklasse T2 führt.
Geräteklassifikation A1 nach DIN 4102 (nicht brennbar).
Die Außenpaneele sind pulverbeschichtet in RAL 7047.
Innenseite: Verzinktes Stahlblech.
Glatte Innenoberflächen.
Technische Daten
Einbauort : Decke
Material : Metall
Farbe : telegrau, ähnlich RAL 7047
Gewicht : 95 kg
Gewicht mit Verpackung : 104,5 kg
Breite : 1.187 mm
Höhe : 324 mm
Tiefe : 506 mm
Breite mit Verpackung : 1.307 mm
Höhe mit Verpackung : 564 mm
Tiefe mit Verpackung : 626 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799321606
Hersteller: MAICO
SD M4004H SL2 Schalldämpfer
Artikelnummer: 0043.2861
Menge: 1,000 Stck

**10.2210 SD M4007 Schalldämpfer Schalldämpfer SL1 zum Anbau an RLT FLAT 700. Bestellung mit RLT FLAT-Z**
Schalldämpferkulissen nach dem Absorberprinzip, aus
abriebfesten und nicht brennbaren Mineralfaserplatten,
umlaufend in einem stabilen Blechgehäuse eingefasst,
die Oberfläche zusätzlich abgekantet.
Nichtbrennbar nach DIN 4102, Klasse A.
Kleine Ausführung (SL1) und große Ausführung (SL2).
Gehäuse:
Monoblockgehäuse in selbsttragender Rahmenbauweise.
Die Isolierung zwischen den doppelwandigen Paneelen
besteht aus 40 mm (70 kg/m3) Steinwolle, was zu einer
Wärmedurchgangsklasse T2 führt.
Geräteklassifikation A1 nach DIN 4102 (nicht brennbar).
Die Außenpaneele sind pulverbeschichtet in RAL 7047.
Innenseite: Verzinktes Stahlblech.
Glatte Innenoberflächen.
Technische Daten
Einbauort : Decke
Material : Metall
Farbe : telegrau, ähnlich RAL 7047
Gewicht : 75 kg
Gewicht mit Verpackung : 82,5 kg
Breite : 788 mm
Höhe : 324 mm
Tiefe : 659 mm
Breite mit Verpackung : 908 mm
Höhe mit Verpackung : 564 mm
Tiefe mit Verpackung : 779 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799321613
Hersteller: MAICO
SD M4007H SL1 Schalldämpfer
Artikelnummer: 0043.2862
Menge: 1,000 Stck

**10.2211 SD M4007 Schalldämpfer Schalldämpfer SL2 zum Anbau an RLT FLAT 700. Bestellung mit RLT FLAT-Z**
Schalldämpferkulissen nach dem Absorberprinzip, aus
abriebfesten und nicht brennbaren Mineralfaserplatten,
umlaufend in einem stabilen Blechgehäuse eingefasst,
die Oberfläche zusätzlich abgekantet.
Nichtbrennbar nach DIN 4102, Klasse A.
Kleine Ausführung (SL1) und große Ausführung (SL2).
Gehäuse:
Monoblockgehäuse in selbsttragender Rahmenbauweise.
Die Isolierung zwischen den doppelwandigen Paneelen
besteht aus 40 mm (70 kg/m3) Steinwolle, was zu einer
Wärmedurchgangsklasse T2 führt.
Geräteklassifikation A1 nach DIN 4102 (nicht brennbar).
Die Außenpaneele sind pulverbeschichtet in RAL 7047.
Innenseite: Verzinktes Stahlblech.
Glatte Innenoberflächen.
Technische Daten
Einbauort : Decke
Material : Metall
Farbe : telegrau, ähnlich RAL 7047
Gewicht : 95 kg
Gewicht mit Verpackung : 104,5 kg
Breite : 1.188 mm
Höhe : 324 mm
Tiefe : 659 mm
Breite mit Verpackung : 1.308 mm
Höhe mit Verpackung : 564 mm
Tiefe mit Verpackung : 779 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799321620
Hersteller: MAICO
SD M4007H SL2 Schalldämpfer
Artikelnummer: 0043.2863
Menge: 1,000 Stck

**10.2212 SD M4012 Schalldämpfer Schalldämpfer SL1 zum Anbau an RLT FLAT 1200. Bestellung mit RLT FLAT-**
Schalldämpferkulissen nach dem Absorberprinzip, aus
abriebfesten und nicht brennbaren Mineralfaserplatten,
umlaufend in einem stabilen Blechgehäuse eingefasst,
die Oberfläche zusätzlich abgekantet.
Nichtbrennbar nach DIN 4102, Klasse A.
Kleine Ausführung (SL1) und große Ausführung (SL2).
Gehäuse:
Monoblockgehäuse in selbsttragender Rahmenbauweise.
Die Isolierung zwischen den doppelwandigen Paneelen
besteht aus 40 mm (70 kg/m3) Steinwolle, was zu einer
Wärmedurchgangsklasse T2 führt.
Geräteklassifikation A1 nach DIN 4102 (nicht brennbar).
Die Außenpaneele sind pulverbeschichtet in RAL 7047.
Innenseite: Verzinktes Stahlblech.
Glatte Innenoberflächen.
Technische Daten
Einbauort : Decke
Material : Metall
Farbe : telegrau, ähnlich RAL 7047
Gewicht : 78 kg
Gewicht mit Verpackung : 85,8 kg
Breite : 788 mm
Höhe : 365 mm
Tiefe : 706 mm
Breite mit Verpackung : 908 mm
Höhe mit Verpackung : 605 mm
Tiefe mit Verpackung : 826 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799321637
Hersteller: MAICO
SD M4012H SL1 Schalldämpfer
Artikelnummer: 0043.2864
Menge: 1,000 Stck

**10.2213 SD M4012 Schalldämpfer Schalldämpfer SL2 zum Anbau an RLT FLAT 1200. Bestellung mit RLT FLAT-**
Schalldämpferkulissen nach dem Absorberprinzip, aus
abriebfesten und nicht brennbaren Mineralfaserplatten,
umlaufend in einem stabilen Blechgehäuse eingefasst,
die Oberfläche zusätzlich abgekantet.
Nichtbrennbar nach DIN 4102, Klasse A.
Kleine Ausführung (SL1) und große Ausführung (SL2).
Gehäuse:
Monoblockgehäuse in selbsttragender Rahmenbauweise.
Die Isolierung zwischen den doppelwandigen Paneelen
besteht aus 40 mm (70 kg/m3) Steinwolle, was zu einer
Wärmedurchgangsklasse T2 führt.
Geräteklassifikation A1 nach DIN 4102 (nicht brennbar).
Die Außenpaneele sind pulverbeschichtet in RAL 7047.
Innenseite: Verzinktes Stahlblech.
Glatte Innenoberflächen.
Technische Daten
Einbauort : Decke
Material : Metall
Farbe : telegrau, ähnlich RAL 7047
Gewicht : 95 kg
Gewicht mit Verpackung : 104,5 kg
Breite : 1.188 mm
Höhe : 365 mm
Tiefe : 706 mm
Breite mit Verpackung : 1.308 mm
Höhe mit Verpackung : 605 mm
Tiefe mit Verpackung : 826 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799321644
Hersteller: MAICO
SD M4012H SL2 Schalldämpfer
Artikelnummer: 0043.2865
Menge: 1,000 Stck

**10.2214 SD M4020 Schalldämpfer Schalldämpfer SL1 zum Anbau an RLT FLAT 2000. Bestellung mit RLT FLAT-**
Schalldämpferkulissen nach dem Absorberprinzip, aus
abriebfesten und nicht brennbaren Mineralfaserplatten,
umlaufend in einem stabilen Blechgehäuse eingefasst,
die Oberfläche zusätzlich abgekantet.
Nichtbrennbar nach DIN 4102, Klasse A.
Kleine Ausführung (SL1) und große Ausführung (SL2).
Gehäuse:
Monoblockgehäuse in selbsttragender Rahmenbauweise.
Die Isolierung zwischen den doppelwandigen Paneelen
besteht aus 40 mm (70 kg/m3) Steinwolle, was zu einer
Wärmedurchgangsklasse T2 führt.
Geräteklassifikation A1 nach DIN 4102 (nicht brennbar).
Die Außenpaneele sind pulverbeschichtet in RAL 7047.
Innenseite: Verzinktes Stahlblech.
Glatte Innenoberflächen.
Technische Daten
Einbauort : Decke
Material : Metall
Farbe : telegrau, ähnlich RAL 7047
Gewicht : 81 kg
Gewicht mit Verpackung : 89,1 kg
Breite : 788 mm
Höhe : 406 mm
Tiefe : 856 mm
Breite mit Verpackung : 908 mm
Höhe mit Verpackung : 646 mm
Tiefe mit Verpackung : 976 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799321651
Hersteller: MAICO
SD M4020H SL1 Schalldämpfer
Artikelnummer: 0043.2866
Menge: 1,000 Stck

**10.2215 SD M4020 Schalldämpfer Schalldämpfer SL2 zum Anbau an RLT FLAT 2000. Bestellung mit RLT FLAT-**
Schalldämpferkulissen nach dem Absorberprinzip, aus
abriebfesten und nicht brennbaren Mineralfaserplatten,
umlaufend in einem stabilen Blechgehäuse eingefasst,
die Oberfläche zusätzlich abgekantet.
Nichtbrennbar nach DIN 4102, Klasse A.
Kleine Ausführung (SL1) und große Ausführung (SL2).
Gehäuse:
Monoblockgehäuse in selbsttragender Rahmenbauweise.
Die Isolierung zwischen den doppelwandigen Paneelen
besteht aus 40 mm (70 kg/m3) Steinwolle, was zu einer
Wärmedurchgangsklasse T2 führt.
Geräteklassifikation A1 nach DIN 4102 (nicht brennbar).
Die Außenpaneele sind pulverbeschichtet in RAL 7047.
Innenseite: Verzinktes Stahlblech.
Glatte Innenoberflächen.
Technische Daten
Einbauort : Decke
Material : Metall
Farbe : telegrau, ähnlich RAL 7047
Gewicht : 98 kg
Gewicht mit Verpackung : 107,8 kg
Breite : 1.188 mm
Höhe : 406 mm
Tiefe : 856 mm
Breite mit Verpackung : 1.308 mm
Höhe mit Verpackung : 646 mm
Tiefe mit Verpackung : 976 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799321668
Hersteller: MAICO
SD M4020H SL2 Schalldämpfer
Artikelnummer: 0043.2867
Menge: 1,000 Stck

**10.2216 SD M4027 Schalldämpfer Schalldämpfer SL1 zum Anbau an RLT FLAT 2700. Bestellung mit RLT FLAT-**
Schalldämpferkulissen nach dem Absorberprinzip, aus
abriebfesten und nicht brennbaren Mineralfaserplatten,
umlaufend in einem stabilen Blechgehäuse eingefasst,
die Oberfläche zusätzlich abgekantet.
Nichtbrennbar nach DIN 4102, Klasse A.
Kleine Ausführung (SL1) und große Ausführung (SL2).
Gehäuse:
Monoblockgehäuse in selbsttragender Rahmenbauweise.
Die Isolierung zwischen den doppelwandigen Paneelen
besteht aus 40 mm (70 kg/m3) Steinwolle, was zu einer
Wärmedurchgangsklasse T2 führt.
Geräteklassifikation A1 nach DIN 4102 (nicht brennbar).
Die Außenpaneele sind pulverbeschichtet in RAL 7047.
Innenseite: Verzinktes Stahlblech.
Glatte Innenoberflächen.
Technische Daten
Einbauort : Decke
Material : Metall
Farbe : telegrau, ähnlich RAL 7047
Gewicht : 84 kg
Gewicht mit Verpackung : 92,4 kg
Breite : 788 mm
Höhe : 488 mm
Tiefe : 1.031 mm
Breite mit Verpackung : 908 mm
Höhe mit Verpackung : 728 mm
Tiefe mit Verpackung : 1.151 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799321675
Hersteller: MAICO
SD M4027H SL1 Schalldämpfer
Artikelnummer: 0043.2868
Menge: 1,000 Stck

**10.2217 SD M4027 Schalldämpfer Schalldämpfer SL2 zum Anbau an RLT FLAT 2700. Bestellung mit RLT FLAT-**
Schalldämpferkulissen nach dem Absorberprinzip, aus
abriebfesten und nicht brennbaren Mineralfaserplatten,
umlaufend in einem stabilen Blechgehäuse eingefasst,
die Oberfläche zusätzlich abgekantet.
Nichtbrennbar nach DIN 4102, Klasse A.
Kleine Ausführung (SL1) und große Ausführung (SL2).
Gehäuse:
Monoblockgehäuse in selbsttragender Rahmenbauweise.
Die Isolierung zwischen den doppelwandigen Paneelen
besteht aus 40 mm (70 kg/m3) Steinwolle, was zu einer
Wärmedurchgangsklasse T2 führt.
Geräteklassifikation A1 nach DIN 4102 (nicht brennbar).
Die Außenpaneele sind pulverbeschichtet in RAL 7047.
Innenseite: Verzinktes Stahlblech.
Glatte Innenoberflächen.
Technische Daten
Einbauort : Decke
Material : Metall
Farbe : telegrau, ähnlich RAL 7047
Gewicht : 105 kg
Gewicht mit Verpackung : 115,5 kg
Breite : 1.188 mm
Höhe : 488 mm
Tiefe : 1.031 mm
Breite mit Verpackung : 1.308 mm
Höhe mit Verpackung : 728 mm
Tiefe mit Verpackung : 1.151 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799321682
Hersteller: MAICO
SD M4027H SL2 Schalldämpfer
Artikelnummer: 0043.2869
Menge: 1,000 Stck

**10.2218 SD-MV451 Schalldämpfer Schalldämpfermodul SL1 Bestellung mit RLT 1200 MV4512H notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Kanalmaß am Auslass : DN 315
Kanalmaß am Einlass : 460 x 490 mm
Einbauort : innen / außen
Material : Stahlblech, verzinkt
Farbe : weiß ähnlich RAL 7047
Gewicht : 46 kg
Gewicht mit Verpackung : 54,28 kg
Breite : 1.010 mm
Höhe : 700 mm
Tiefe : 715 mm
Breite mit Verpackung : 1.130 mm
Höhe mit Verpackung : 940 mm
Tiefe mit Verpackung : 835 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799985983
Hersteller: MAICO
SD-MV4512-H-SL1 Schalldämpfer
Artikelnummer: 0043.2710
Menge: 1,000 Stck

**10.2219 SD-MV451 Schalldämpfer Schalldämpfermodul SL2 Bestellung mit RLT 1200 MV4512H notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Kanalmaß am Auslass : DN 315
Kanalmaß am Einlass : 460 x 490 mm
Einbauort : innen / außen
Material : Stahlblech, verzinkt
Farbe : weiß ähnlich RAL 7047
Gewicht : 64 kg
Gewicht mit Verpackung : 75,52 kg
Breite : 1.450 mm
Höhe : 700 mm
Tiefe : 715 mm
Breite mit Verpackung : 1.570 mm
Höhe mit Verpackung : 940 mm
Tiefe mit Verpackung : 835 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799985990
Hersteller: MAICO
SD-MV4512-H-SL2 Schalldämpfer
Artikelnummer: 0043.2711
Menge: 1,000 Stck

**10.2220 SD-MV451 Schalldämpfer Schalldämpfermodul SL1 Bestellung mit RLT 1600 MV4516H notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 46 kg
Gewicht mit Verpackung : 54,28 kg
Breite : 1.010 mm
Höhe : 700 mm
Tiefe : 615 mm
Breite mit Verpackung : 1.130 mm
Höhe mit Verpackung : 940 mm
Tiefe mit Verpackung : 735 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799986027
Hersteller: MAICO
SD-MV4516-H-SL1 Schalldämpfer
Artikelnummer: 0043.2714
Menge: 1,000 Stck

**10.2221 SD-MV451 Schalldämpfer Schalldämpfermodul SL2 Bestellung mit RLT 1600 MV4516H notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 64 kg
Gewicht mit Verpackung : 75,52 kg
Breite : 1.450 mm
Höhe : 700 mm
Tiefe : 615 mm
Breite mit Verpackung : 1.570 mm
Höhe mit Verpackung : 940 mm
Tiefe mit Verpackung : 735 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799986034
Hersteller: MAICO
SD-MV4516-H-SL2 Schalldämpfer
Artikelnummer: 0043.2715
Menge: 1,000 Stck

**10.2222 SD-MV452 Schalldämpfer Schalldämpfermodul SL1 Bestellung mit RLT 2300 MV4523H notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 52 kg
Gewicht mit Verpackung : 61,36 kg
Breite : 1.010 mm
Höhe : 830 mm
Tiefe : 715 mm
Breite mit Verpackung : 1.130 mm
Höhe mit Verpackung : 1.070 mm
Tiefe mit Verpackung : 835 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799986065
Hersteller: MAICO
SD-MV4523-H-SL1 Schalldämpfer
Artikelnummer: 0043.2718
Menge: 1,000 Stck

**10.2223 SD-MV452 Schalldämpfer Schalldämpfermodul SL 2 Bestellung mit RLT 2300 MV4523H notwendig. Sch**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 74 kg
Gewicht mit Verpackung : 87,32 kg
Breite : 1.450 mm
Höhe : 830 mm
Tiefe : 715 mm
Breite mit Verpackung : 1.570 mm
Höhe mit Verpackung : 1.070 mm
Tiefe mit Verpackung : 835 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799986072
Hersteller: MAICO
SD-MV4523-H-SL2 Schalldämpfer
Artikelnummer: 0043.2719
Menge: 1,000 Stck

**10.2224 SD-MV454 Schalldämpfer Schalldämpfermodul SL1 Bestellung mit RLT 4000 MV4540H notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 61 kg
Gewicht mit Verpackung : 71,98 kg
Breite : 1.010 mm
Höhe : 1.150 mm
Tiefe : 815 mm
Breite mit Verpackung : 1.130 mm
Höhe mit Verpackung : 1.390 mm
Tiefe mit Verpackung : 935 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799986102
Hersteller: MAICO
SD-MV4540-H-SL1 Schalldämpfer
Artikelnummer: 0043.2722
Menge: 1,000 Stck

**10.2225 SD-MV454 Schalldämpfer Schalldämpfermodul Bestellung SL2 mit RLT 4000 MV4540H notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 86 kg
Gewicht mit Verpackung : 101,48 kg
Breite : 1.450 mm
Höhe : 1.150 mm
Tiefe : 815 mm
Breite mit Verpackung : 1.570 mm
Höhe mit Verpackung : 1.390 mm
Tiefe mit Verpackung : 935 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799986119
Hersteller: MAICO
SD-MV4540-H-SL2 Schalldämpfer
Artikelnummer: 0043.2723
Menge: 1,000 Stck

**10.2226 SD-MV455 Schalldämpfer Schalldämpfermodul SL1 Bestellung mit RLT 5500 MV4555H notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 76 kg
Gewicht mit Verpackung : 89,68 kg
Breite : 1.010 mm
Höhe : 1.434 mm
Tiefe : 875 mm
Breite mit Verpackung : 1.130 mm
Höhe mit Verpackung : 1.674 mm
Tiefe mit Verpackung : 995 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799986140
Hersteller: MAICO
SD-MV4555-H-SL1 Schalldämpfer
Artikelnummer: 0043.2726
Menge: 1,000 Stck

**10.2227 SD-MV455 Schalldämpfer Schalldämpfermodul SL2 Bestellung mit RLT 5500 MV4555H notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 108 kg
Gewicht mit Verpackung : 127,44 kg
Breite : 1.450 mm
Höhe : 1.434 mm
Tiefe : 875 mm
Breite mit Verpackung : 1.570 mm
Höhe mit Verpackung : 1.674 mm
Tiefe mit Verpackung : 995 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799986157
Hersteller: MAICO
SD-MV4555-H-SL2 Schalldämpfer
Artikelnummer: 0043.2727
Menge: 1,000 Stck

**10.2228 SD-MV451 Schalldämpfer Schalldämpfermodul SL1 Bestellung mit RLT 1200 MV4512V notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 46 kg
Gewicht mit Verpackung : 54,28 kg
Breite : 1.010 mm
Höhe : 700 mm
Tiefe : 615 mm
Breite mit Verpackung : 1.130 mm
Höhe mit Verpackung : 940 mm
Tiefe mit Verpackung : 735 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799986003
Hersteller: MAICO
SD-MV4512-V-SL1 Schalldämpfer
Artikelnummer: 0043.2712
Menge: 1,000 Stck

**10.2229 SD-MV451 Schalldämpfer Schalldämpfermodul SL2 Bestellung mit RLT 1200 MV4512V notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 64 kg
Gewicht mit Verpackung : 75,52 kg
Breite : 1.450 mm
Höhe : 700 mm
Tiefe : 615 mm
Breite mit Verpackung : 1.570 mm
Höhe mit Verpackung : 940 mm
Tiefe mit Verpackung : 735 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799986010
Hersteller: MAICO
SD-MV4512-V-SL2 Schalldämpfer
Artikelnummer: 0043.2713
Menge: 1,000 Stck

**10.2230 SD-MV451 Schalldämpfer Schalldämpfermodul SL1 Bestellung mit RLT 1600 MV4516V notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 46 kg
Gewicht mit Verpackung : 54,28 kg
Breite : 1.010 mm
Höhe : 700 mm
Tiefe : 615 mm
Breite mit Verpackung : 1.130 mm
Höhe mit Verpackung : 940 mm
Tiefe mit Verpackung : 735 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799986041
Hersteller: MAICO
SD-MV4516-V-SL1 Schalldämpfer
Artikelnummer: 0043.2716
Menge: 1,000 Stck

**10.2231 SD-MV451 Schalldämpfer Schalldämpfermodul SL2 Bestellung mit RLT 1600 MV4516V notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 64 kg
Gewicht mit Verpackung : 75,52 kg
Breite : 1.450 mm
Höhe : 700 mm
Tiefe : 615 mm
Breite mit Verpackung : 1.570 mm
Höhe mit Verpackung : 940 mm
Tiefe mit Verpackung : 735 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799986058
Hersteller: MAICO
SD-MV4516-V-SL2 Schalldämpfer
Artikelnummer: 0043.2717
Menge: 1,000 Stck

**10.2232 SD-MV452 Schalldämpfer Schalldämpfermodul SL1 Bestellung mit RLT 2300 MV4523V notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 52 kg
Gewicht mit Verpackung : 61,36 kg
Breite : 1.010 mm
Höhe : 830 mm
Tiefe : 715 mm
Breite mit Verpackung : 1.130 mm
Höhe mit Verpackung : 1.070 mm
Tiefe mit Verpackung : 835 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799986089
Hersteller: MAICO
SD-MV4523-V-SL1 Schalldämpfer
Artikelnummer: 0043.2720
Menge: 1,000 Stck

**10.2233 SD-MV452 Schalldämpfer Schalldämpfermodul SL2 Bestellung mit RLT 2300 MV4523V notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 74 kg
Gewicht mit Verpackung : 87,32 kg
Breite : 1.450 mm
Höhe : 830 mm
Tiefe : 715 mm
Breite mit Verpackung : 1.570 mm
Höhe mit Verpackung : 1.070 mm
Tiefe mit Verpackung : 835 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799986096
Hersteller: MAICO
SD-MV4523-V-SL2 Schalldämpfer
Artikelnummer: 0043.2721
Menge: 1,000 Stck

**10.2234 SD-MV454 Schalldämpfer Schalldämpfermodul SL1 Bestellung mit RLT 4000 MV4540V notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 61 kg
Gewicht mit Verpackung : 71,98 kg
Breite : 1.010 mm
Höhe : 915 mm
Tiefe : 1.050 mm
Breite mit Verpackung : 1.130 mm
Höhe mit Verpackung : 1.155 mm
Tiefe mit Verpackung : 1.170 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799986126
Hersteller: MAICO
SD-MV4540-V-SL1 Schalldämpfer
Artikelnummer: 0043.2724
Menge: 1,000 Stck

**10.2235 SD-MV454 Schalldämpfer Schalldämpfermodul SL2 Bestellung mit RLT 4000 MV4540V notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 86 kg
Gewicht mit Verpackung : 101,48 kg
Breite : 1.450 mm
Höhe : 915 mm
Tiefe : 1.050 mm
Breite mit Verpackung : 1.570 mm
Höhe mit Verpackung : 1.155 mm
Tiefe mit Verpackung : 1.170 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799986133
Hersteller: MAICO
SD-MV4540-V-SL2 Schalldämpfer
Artikelnummer: 0043.2725
Menge: 1,000 Stck

**10.2236 SD-MV455 Schalldämpfer Schalldämpfermodul SL1 Bestellung mit RLT 5500 MV4555V notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 76 kg
Gewicht mit Verpackung : 89,68 kg
Breite : 1.010 mm
Höhe : 975 mm
Tiefe : 1.334 mm
Breite mit Verpackung : 1.130 mm
Höhe mit Verpackung : 1.215 mm
Tiefe mit Verpackung : 1.454 mm
Einfügungsdämpfung bei 63 Hz : 3 dB
Einfügungsdämpfung bei 125 Hz : 4,5 dB
Einfügungsdämpfung bei 250 Hz : 15 dB
Einfügungsdämpfung bei 500 Hz : 14 dB
Einfügungsdämpfung bei 1 kHz : 16 dB
Einfügungsdämpfung bei 2 kHz : 16 dB
Einfügungsdämpfung bei 4 kHz : 11,5 dB
Einfügungsdämpfung bei 8 kHz : 11 dB
Einfügungsdämpfung Gesamt :
Einfügungsdämpfung Anmerkung :
Verpackungseinheit : 1 Stück
Sortiment : X
GTIN (EAN) : 4012799986164
Hersteller: MAICO
SD-MV4555-V-SL1 Schalldämpfer
Artikelnummer: 0043.2728
Menge: 1,000 Stck

**10.2237 SD-MV455 Schalldämpfer Schalldämpfermodul SL2 Bestellung mit RLT 5500 MV4555V notwendig. Scha**
Schalldämpfermodul:
Schalldämpferkulissen nach dem Absorberprinzip, aus
abriebfesten und nicht brennbaren Mineralfaserplatten,
umlaufend in einem stabilen Blechgehäuse eingefasst,
die Oberfläche zusätzlich abgekantet.
Nichtbrennbar nach DIN 4102, Klasse A.
Gehäuse::
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
Technische Daten
Einbauort : innen / außen
Material : Stahlblech, verzinkt
Farbe : weiß ähnlich RAL 7047
Gewicht : 108 kg
Gewicht mit Verpackung : 127,44 kg
Breite : 1.450 mm
Höhe : 975 mm
Tiefe : 1.334 mm
Breite mit Verpackung : 1.570 mm
Höhe mit Verpackung : 1.215 mm
Tiefe mit Verpackung : 1.454 mm
Einfügungsdämpfung bei 63 Hz : 4,4 dB
Einfügungsdämpfung bei 125 Hz : 6,6 dB
Einfügungsdämpfung bei 250 Hz : 22 dB
Einfügungsdämpfung bei 500 Hz : 20,5 dB
Einfügungsdämpfung bei 1 kHz : 23,5 dB
Einfügungsdämpfung bei 2 kHz : 23,5 dB
Einfügungsdämpfung bei 4 kHz : 16,9 dB
Einfügungsdämpfung bei 8 kHz : 16,1 dB
Einfügungsdämpfung Gesamt :
Einfügungsdämpfung Anmerkung :
Verpackungseinheit : 1 Stück
Sortiment : X
GTIN (EAN) : 4012799986171
Hersteller: MAICO
SD-MV4555-V-SL2 Schalldämpfer
Artikelnummer: 0043.2729
Menge: 1,000 Stck

**10.2238 KSDV 2-1 Kombi-Schalldämmverteiler Kombi-Schalldämmverteiler für sämtliche Maico KWL-Geräte**
Luftverteiler mit integrierter Schalldämmung.
Modul zur Schallreduktion der Zu- und Abluftströme von
MAICO KWL-Geräten.
2 Rohranschlüsse geräteseitig (Ï 125 mm) und 12
Anschlüsse raumseitig (Ï 75 mm).
Kompatibel mit MAICOFlex und MAICOAir.
Technische Daten
Einbauort : Wand / Decke / Dachschräge
Material : Blech
Farbe : silber
Gewicht : 15,2 kg
Gewicht mit Verpackung : 18,7 kg
Anzahl Anschlussstutzen : 12
Nennweite : 125 mm
Geeignet für Nennweite : 75 mm
Breite : 595 mm
Höhe : 215 mm
Tiefe : 800 mm
Breite mit Verpackung : 650 mm
Höhe mit Verpackung : 270 mm
Tiefe mit Verpackung : 890 mm
Verpackungseinheit : 1 Stück
Sortiment : K
GTIN (EAN) : 4012799925866
Hersteller: MAICO
KSDV 2-125/12-75 Kombi-Schalldämmverteiler
Artikelnummer: 0092.0586
Menge: 1,000 Stck

**10.2239 SDV 125/ Schalldämmverteiler Schalldämmverteiler Einzelstück für Zu- oder Abluft sämtlicher Maico K**
Luftverteiler mit integrierter Schalldämmung.
Modul zur Schallreduktion der Zu- oder Abluftströme von
MAICO KWL Geräten.
1 Rohranschluss geräteseitig (Ï 125 mm) und 6
Anschlüsse raumseitig (Ï 75 mm).
Kompatibel mit MAICOFlex und MAICOAir.
Technische Daten
Einbauort : Decke / Wand / Dachschräge
Material : Blech
Farbe : silber
Gewicht : 7,6 kg
Gewicht mit Verpackung : 9,8 kg
Anzahl Anschlussstutzen : 6
Nennweite : 125 mm
Geeignet für Nennweite : 75 mm
Breite : 298 mm
Höhe : 212 mm
Tiefe : 802 mm
Breite mit Verpackung : 360 mm
Höhe mit Verpackung : 270 mm
Tiefe mit Verpackung : 890 mm
Verpackungseinheit : 1 Stück
Sortiment : K
GTIN (EAN) : 4012799926092
Hersteller: MAICO
SDV 125/6-75 Schalldämmverteiler
Artikelnummer: 0092.0609
Menge: 1,000 Stck

**10.2240 WS-VH 16 Vorheizregister Elektrisches PTC-Vorheizregister für einen durchgängigen Betrieb der z**
Elektrisches PTC-Vorheizregister für einen
durchgängigen Betrieb der zentralen Lüftungsgeräte WS
160 Flat bei sehr kalten Außentemperaturen.
Technische Daten
Bemessungsspannung : 230 V AC
Netzfrequenz : 50 Hz
Schutzart : IP 00
Gewicht : 1,23 kg
Gewicht mit Verpackung : 1,48 kg
Breite : 120 mm
Höhe : 60 mm
Tiefe : 40 mm
Breite mit Verpackung : 360 mm
Höhe mit Verpackung : 13 mm
Tiefe mit Verpackung : 240 mm
Heizleistung : 350 W
Verpackungseinheit : 1 Stück
Geeignet für Produkte : WS 160 Flat...
Sortiment : K
GTIN (EAN) : 4012799925682
Hersteller: MAICO
WS-VH 160 Vorheizregister
Artikelnummer: 0092.0568
Menge: 1,000 Stck

**10.2241 WS-VH 30 Vorheizregister Elektrisches PTC-Vorheizregister für einen durchgängigen Betrieb der z**
Elektrisches PTC-Vorheizregister für einen
durchgängigen Betrieb der zentralen Lüftungsgeräte WS
300 Flat bei sehr kalten Außentemperaturen.
Technische Daten
Bemessungsspannung : 230 V AC
Netzfrequenz : 50 Hz
Schutzart : IP 00
Gewicht : 1,02 kg
Gewicht mit Verpackung : 1,1 kg
Breite : 318 mm
Höhe : 220 mm
Tiefe : 51 mm
Breite mit Verpackung : 322 mm
Höhe mit Verpackung : 230 mm
Tiefe mit Verpackung : 60 mm
Heizleistung : 1.000 W
Verpackungseinheit : 1 Stück
Geeignet für Produkte : WS 300 Flat R, L, BR, BL
Sortiment : K
GTIN (EAN) : 4012799992202
Hersteller: MAICO
WS-VH 300 Vorheizregister
Artikelnummer: 0093.1322
Menge: 1,000 Stck

**10.2242 WS-VH 32 Vorheizregister Elektrisches PTC-Vorheizregister für einen durchgängigen Betrieb der z**
Elektrisches PTC-Vorheizregister für einen
durchgängigen Betrieb der zentralen Lüftungsgeräte WR
310/WR 410, WS 320 und WS 470 bei sehr kalten
Außentemperaturen.
Technische Daten
Bemessungsspannung : 230 V AC
Netzfrequenz : 50 Hz
Schutzart : IP 00
Gewicht : 2,22 kg
Gewicht mit Verpackung : 2,54 kg
Breite : 169 mm
Höhe : 81 mm
Tiefe : 361 mm
Breite mit Verpackung : 290 mm
Höhe mit Verpackung : 135 mm
Tiefe mit Verpackung : 415 mm
Heizleistung : 1.800 W
Verpackungseinheit : 1 Stück
Geeignet für Produkte : WS 320..., WS 470..., WR 310,
WR 410
Sortiment : K
GTIN (EAN) : 4012799932666
Hersteller: MAICO
WS-VH 320/470 Vorheizregister
Artikelnummer: 0093.1266
Menge: 1,000 Stck

**10.2243 PH GVX60 Elektro-Vorheizregister Elektro-Vorheizregister für geniovent.x 600 H Geräte mit Enthalpie-Wär**
Vorheizregister Elektro:
Achtung: Nur bestellbar für E - Enthalpiegeräte,
ansonsten Serie
Ein Elektrovorheizregister verhindert wirkungsvoll die
Vereisung des Wärmetauschers bis - 20  C. Somit kann
ein balancierter Betrieb gewährleistet werden.
Bei Geräten mit Standard-Wärmetauscher ist das
Vorheizregister schon ab Werk verbaut.
In sehr kalten Regionen ist dies bei Geräten mit
Enthalpie-Wärmetauscher zu empfehlen und kann als
Zubehör mit bestellt werden.
Technische Daten
Nennleistung : 1.500 W
Einbauort : geniovent.x-Gerät
Material : Stahlblech
Gewicht : 5 kg
Gewicht mit Verpackung : 7 kg
Breite : 200 mm
Höhe : 600 mm
Tiefe : 200 mm
Breite mit Verpackung : 220 mm
Höhe mit Verpackung : 650 mm
Tiefe mit Verpackung : 220 mm
Verpackungseinheit : 1 Stück
Sortiment : X
GTIN (EAN) : 4012799320333
Hersteller: MAICO
PH GVX600H 1,5 Elektro-Vorheizregister
Artikelnummer: 0093.1453
Menge: 1,000 Stck

**10.2244 PH GVX90 Elektro-Vorheizregister Elektro-Vorheizregister für geniovent.x 900 H Geräte mit Enthalpie-Wär**
Vorheizregister Elektro:
Achtung: Nur bestellbar für E - Enthalpiegeräte,
ansonsten Serie
Ein Elektrovorheizregister verhindert wirkungsvoll die
Vereisung des Wärmetauschers bis - 20  C. Somit kann
ein balancierter Betrieb gewährleistet werden.
Bei Geräten mit Standard-Wärme tauscher ist das
Vorheizregister schon ab Werk verbaut.
In sehr kalten Regionen ist dies bei Geräten mit
Enthalpie-Wärmetauscher zu empfehlen und kann als
Zubehör mit bestellt werden.
Technische Daten
Nennleistung : 1.500 W
Einbauort : geniovent.x-Gerät
Material : Stahlblech
Gewicht : 6 kg
Gewicht mit Verpackung : 8 kg
Breite : 200 mm
Höhe : 650 mm
Tiefe : 200 mm
Breite mit Verpackung : 220 mm
Höhe mit Verpackung : 700 mm
Tiefe mit Verpackung : 220 mm
Verpackungseinheit : 1 Stück
Sortiment : X
GTIN (EAN) : 4012799320340
Hersteller: MAICO
PH GVX900H 1,5 Elektro-Vorheizregister
Artikelnummer: 0093.1455
Menge: 1,000 Stck

**10.2245 PH GVX60 Elektro-Vorheizregister Elektro-Vorheizregister verhindert wirkungsvoll die Vereisung des Wärm**
Vorheizregister Elektro:
Achtung: Nur bestellbar für E - Enthalpiegeräte,
ansonsten Serie
Ein Elektrovorheizregister verhindert wirkungsvoll die
Vereisung des Wärmetauschers bis - 20  C. Somit kann
ein balancierter Betrieb gewährleistet werden.
Bei Geräten mit Standard-Wärme tauscher ist das
Vorheizregister schon ab Werk verbaut.
In sehr kalten Regionen ist dies bei Geräten mit
Enthalpie-Wärmetauscher zu empfehlen und kann als
Zubehör mit bestellt werden.
Technische Daten
Nennleistung : 1.500 W
Einbauort : geniovent.x-Gerät
Material : Stahlblech
Gewicht : 5 kg
Gewicht mit Verpackung : 7 kg
Breite : 200 mm
Höhe : 600 mm
Tiefe : 200 mm
Breite mit Verpackung : 220 mm
Höhe mit Verpackung : 650 mm
Tiefe mit Verpackung : 220 mm
Verpackungseinheit : 1 Stück
Sortiment : X
GTIN (EAN) : 4012799937142
Hersteller: MAICO
PH GVX600/900F 1,5 Elektro-Vorheizregister
Artikelnummer: 0093.0714
Menge: 1,000 Stck

**10.2246 PH GVX60 Elektro-Vorheizregister Elektro-Vorheizregister verhindert wirkungsvoll die Vereisung des Wärm**
Vorheizregister Elektro:
Achtung: Nur bestellbar für E - Enthalpiegeräte,
ansonsten Serie
Ein Elektrovorheizregister verhindert wirkungsvoll die
Vereisung des Wärmetauschers bis - 20  C. Somit kann
ein balancierter Betrieb gewährleistet werden.
Bei Geräten mit Standard-Wärmetauscher ist das
Vorheizregister schon ab Werk verbaut.
In sehr kalten Regionen ist dies bei Geräten mit
Enthalpie-Wärmetauscher zu empfehlen und kann als
Zubehör mit bestellt werden.
Technische Daten
Nennleistung : 1.500 W
Einbauort : geniovent.x-Gerät
Material : Stahlblech
Gewicht : 5 kg
Gewicht mit Verpackung : 7 kg
Breite : 200 mm
Höhe : 600 mm
Tiefe : 200 mm
Breite mit Verpackung : 220 mm
Höhe mit Verpackung : 650 mm
Tiefe mit Verpackung : 220 mm
Verpackungseinheit : 1 Stück
Sortiment : X
GTIN (EAN) : 4012799991229
Hersteller: MAICO
PH GVX600/900S 1,5 Elektro-Vorheizregister
Artikelnummer: 0093.1470
Menge: 1,000 Stck

**10.2247 PH M4004 Elektro-Vorheizregister Elektro-Vorheizregister zum Anbau an das RLT FLAT 400. Bestellung mit**
Das Elektro-Vorheizregister [PH] verhindert die
Vereisung des Wärmetauschers, somit kann ein
balancierter Betrieb gewährleistet werden.
Das Elektro-Vorheizregister wird als Modul geliefert
und muss vor Ort an das Zentralgerät montiert werden.
Technische Daten
Netzfrequenz : 50 Hz
Einbauort : Decke
Material : Metall
Material Gehäuse : Stahlblech, verzinkt
Farbe : telegrau, ähnlich RAL 7047
Gewicht : 75 kg
Gewicht mit Verpackung : 82,5 kg
Breite : 642 mm
Höhe : 324 mm
Tiefe : 506 mm
Breite mit Verpackung : 762 mm
Höhe mit Verpackung : 564 mm
Tiefe mit Verpackung : 626 mm
Heizleistung : 1.500 W
Verpackungseinheit : 1 Stück
Sortiment : X
GTIN (EAN) : 4012799321194
Hersteller: MAICO
PH M4004 Elektro-Vorheizregister
Artikelnummer: 0043.2820
Menge: 1,000 Stck

**10.2248 PH M4007 Elektro-Vorheizregister Elektro-Vorheizregister zum Anbau an das RLT FLAT 700. Bestellung mit**
Das Elektro-Vorheizregister [PH] verhindert die
Vereisung des Wärmetauschers, somit kann ein
balancierter Betrieb gewährleistet werden.
Das Elektro-Vorheizregister wird als Modul geliefert
und muss vor Ort an das Zentralgerät montiert werden.
Technische Daten
Netzfrequenz : 50 Hz
Einbauort : Decke
Material : Metall
Material Gehäuse : Stahlblech, verzinkt
Farbe : telegrau, ähnlich RAL 7047
Gewicht : 79 kg
Gewicht mit Verpackung : 86,9 kg
Breite : 642 mm
Höhe : 324 mm
Tiefe : 658 mm
Breite mit Verpackung : 762 mm
Höhe mit Verpackung : 564 mm
Tiefe mit Verpackung : 778 mm
Heizleistung : 2.250 W
Verpackungseinheit : 1 Stück
Sortiment : X
GTIN (EAN) : 4012799321200
Hersteller: MAICO
PH M4007 Elektro-Vorheizregister
Artikelnummer: 0043.2821
Menge: 1,000 Stck

**10.2249 PH M4012 Elektro-Vorheizregister Elektro-Vorheizregister zum Anbau an das RLT FLAT 1200. Bestellung mit**
Das Elektro-Vorheizregister [PH] verhindert die
Vereisung des Wärmetauschers, somit kann ein
balancierter Betrieb gewährleistet werden.
Das Elektro-Vorheizregister wird als Modul geliefert
und muss vor Ort an das Zentralgerät montiert werden.
Technische Daten
Netzfrequenz : 50 Hz
Einbauort : Decke
Material : Metall
Material Gehäuse : Stahlblech, verzinkt
Farbe : telegrau, ähnlich RAL 7047
Gewicht : 83 kg
Gewicht mit Verpackung : 91,3 kg
Breite : 642 mm
Höhe : 367 mm
Tiefe : 709 mm
Breite mit Verpackung : 762 mm
Höhe mit Verpackung : 607 mm
Tiefe mit Verpackung : 826 mm
Heizleistung : 4.250 W
Verpackungseinheit : 1 Stück
Sortiment : X
GTIN (EAN) : 4012799321217
Hersteller: MAICO
PH M4012 Elektro-Vorheizregister
Artikelnummer: 0043.2822
Menge: 1,000 Stck

**10.2250 PH M4020 Elektro-Vorheizregister Elektro-Vorheizregister zum Anbau an das RLT FLAT 2000. Bestellung mit**
Das Elektro-Vorheizregister [PH] verhindert die
Vereisung des Wärmetauschers, somit kann ein
balancierter Betrieb gewährleistet werden.
Das Elektro-Vorheizregister wird als Modul geliefert
und muss vor Ort an das Zentralgerät montiert werden.
Technische Daten
Netzfrequenz : 50 Hz
Einbauort : Decke
Material : Metall
Material Gehäuse : Stahlblech, verzinkt
Farbe : telegrau, ähnlich RAL 7047
Gewicht : 88 kg
Gewicht mit Verpackung : 96,8 kg
Breite : 642 mm
Höhe : 408 mm
Tiefe : 856 mm
Breite mit Verpackung : 762 mm
Höhe mit Verpackung : 648 mm
Tiefe mit Verpackung : 976 mm
Heizleistung : 6.750 W
Verpackungseinheit : 1 Stück
Sortiment : X
GTIN (EAN) : 4012799321224
Hersteller: MAICO
PH M4020 Elektro-Vorheizregister
Artikelnummer: 0043.2823
Menge: 1,000 Stck

**10.2251 PH M4027 Elektro-Vorheizregister Elektro-Vorheizregister zum Anbau an das RLT FLAT 2700. Bestellung mit**
Das Elektro-Vorheizregister [PH] verhindert die
Vereisung des Wärmetauschers, somit kann ein
balancierter Betrieb gewährleistet werden.
Das Elektro-Vorheizregister wird als Modul geliefert
und muss vor Ort an das Zentralgerät montiert werden.
Technische Daten
Netzfrequenz : 50 Hz
Einbauort : Decke
Material : Metall
Material Gehäuse : Stahlblech, verzinkt
Farbe : telegrau, ähnlich RAL 7047
Gewicht : 95 kg
Gewicht mit Verpackung : 104,5 kg
Breite : 642 mm
Höhe : 488 mm
Tiefe : 1.031 mm
Breite mit Verpackung : 762 mm
Höhe mit Verpackung : 728 mm
Tiefe mit Verpackung : 1.151 mm
Heizleistung : 9.000 W
Verpackungseinheit : 1 Stück
Sortiment : X
GTIN (EAN) : 4012799321231
Hersteller: MAICO
PH M4027 Elektro-Vorheizregister
Artikelnummer: 0043.2824
Menge: 1,000 Stck

**10.2252 PH-MV451 Elektro-Vorheizregister Elektro-Vorheizregister. Bestellung mit dem RLT 1200 MV4512 notwendig,**
Bestellungshinweis:
Artikelbestellung als Ersatzteil unter folgender
Artikelnummer: E040.2500.0100
Merkmale:
Elektrovorheizregister [PH] verhindert die
Einfriergefahr des Plattenwärmetauschers bei niedrigen
Außentemperaturen in Abhängigkeit des
Frostschutzfühlers bis ca. -20 C.
Heizleistung gemäß technischen Daten.
Bestellung mit dem RLT-Zentralgerät notwendig, wird ab
Werk inkl. Sicherheitseinrichtungen im RLT-Zentralgerät
installiert.
Technische Daten
Bemessungsspannung : 400 V/~3/N/PE
Netzfrequenz : 50 Hz
IMax : 4,1 A
Einbauort : Außenluftkammer im RLT-Gerät
Material : Stahlblech
Farbe : unlackiert
Gewicht : 5 kg
Gewicht mit Verpackung : 7 kg
Breite : 470 mm
Höhe : 430 mm
Tiefe : 160 mm
Breite mit Verpackung : 489 mm
Höhe mit Verpackung : 433 mm
Tiefe mit Verpackung : 210 mm
Heizleistung : 3.750 W
Verpackungseinheit : 1 Stück
Sortiment : X
GTIN (EAN) : 4012799985044
Hersteller: MAICO
PH-MV4512-PH1 Elektro-Vorheizregister
Artikelnummer: 0043.2525
Menge: 1,000 Stck

**10.2253 PH-MV451 Elektro-Vorheizregister Elektro-Vorheizregister. Bestellung mit dem RLT 1600 MV4516 notwendig,**
Bestellungshinweis:
Artikelbestellung als Ersatzteil unter folgender
Artikelnummer: E040.2512.0100
Merkmale:
Elektrovorheizregister [PH] verhindert die
Einfriergefahr des Plattenwärmetauschers bei niedrigen
Außentemperaturen in Abhängigkeit des
Frostschutzfühlers bis ca. -20 C.
Heizleistung gemäß technischen Daten.
Bestellung mit dem RLT-Zentralgerät notwendig, wird ab
Werk inkl. Sicherheitseinrichtungen im RLT-Zentralgerät
installiert.
Technische Daten
Bemessungsspannung : 400 V/~3/N/PE
Netzfrequenz : 50 Hz
IMax : 6,7 A
Einbauort : Außenluftkammer im RLT-Gerät
Material : Stahlblech
Farbe : unlackiert
Gewicht : 5 kg
Gewicht mit Verpackung : 7 kg
Breite : 470 mm
Höhe : 430 mm
Tiefe : 160 mm
Breite mit Verpackung : 489 mm
Höhe mit Verpackung : 433 mm
Tiefe mit Verpackung : 210 mm
Heizleistung : 5.250 W
Verpackungseinheit : 1 Stück
Sortiment : X
GTIN (EAN) : 4012799985051
Hersteller: MAICO
PH-MV4516-PH1 Elektro-Vorheizregister
Artikelnummer: 0043.2529
Menge: 1,000 Stck

**10.2254 PH-MV452 Elektro-Vorheizregister Elektro-Vorheizregister. Bestellung mit dem RLT 2300 MV4523 notwendig,**
Bestellungshinweis:
Artikelbestellung als Ersatzteil unter folgender
Artikelnummer: E040.2524.0100
Merkmale:
Elektrovorheizregister [PH] verhindert die
Einfriergefahr des Plattenwärmetauschers bei niedrigen
Außentemperaturen in Abhängigkeit des
Frostschutzfühlers bis ca. -20 C.
Heizleistung gemäß technischen Daten.
Bestellung mit dem RLT-Zentralgerät notwendig, wird ab
Werk inkl. Sicherheitseinrichtungen im RLT-Zentralgerät
installiert.
Technische Daten
Bemessungsspannung : 400 V/~3/N/PE
Netzfrequenz : 50 Hz
IMax : 12,8 A
Einbauort : Außenluftkammer im RLT-Gerät
Material : Stahlblech
Farbe : unlackiert
Gewicht : 7 kg
Gewicht mit Verpackung : 9 kg
Breite : 600 mm
Höhe : 560 mm
Tiefe : 160 mm
Breite mit Verpackung : 610 mm
Höhe mit Verpackung : 589 mm
Tiefe mit Verpackung : 210 mm
Heizleistung : 6.750 W
Verpackungseinheit : 1 Stück
Sortiment : X
GTIN (EAN) : 4012799985068
Hersteller: MAICO
PH-MV4523-PH1 Elektro-Vorheizregister
Artikelnummer: 0043.2533
Menge: 1,000 Stck

**10.2255 PH-MV454 Elektro-Vorheizregister Elektro-Vorheizregister. Bestellung mit dem RLT 4000 MV4540 notwendig,**
Bestellungshinweis:
Artikelbestellung als Ersatzteil unter folgender
Artikelnummer: E040.2536.0100
Merkmale:
Elektrovorheizregister [PH] verhindert die
Einfriergefahr des Plattenwärmetauschers bei niedrigen
Außentemperaturen in Abhängigkeit des
Frostschutzfühlers bis ca. -20 C.
Heizleistung gemäß technischen Daten.
Bestellung mit dem RLT-Zentralgerät notwendig, wird ab
Werk inkl. Sicherheitseinrichtungen im RLT-Zentralgerät
installiert.
Technische Daten
Bemessungsspannung : 400 V/~3/N/PE
Netzfrequenz : 50 Hz
IMax : 25,6 A
Einbauort : Außenluftkammer im RLT-Gerät
Material : Stahlblech
Farbe : unlackiert
Gewicht : 12 kg
Gewicht mit Verpackung : 14 kg
Breite : 745 mm
Höhe : 680 mm
Tiefe : 160 mm
Breite mit Verpackung : 760 mm
Höhe mit Verpackung : 689 mm
Tiefe mit Verpackung : 210 mm
Heizleistung : 13.500 W
Verpackungseinheit : 1 Stück
Sortiment : X
GTIN (EAN) : 4012799985075
Hersteller: MAICO
PH-MV4540-PH1 Elektro-Vorheizregister
Artikelnummer: 0043.2537
Menge: 1,000 Stck

**10.2256 PH-MV455 Elektro-Vorheizregister Elektro-Vorheizregister. Bestellung mit dem RLT 5500 MV4555 notwendig,**
Bestellungshinweis:
Artikelbestellung als Ersatzteil unter folgender
Artikelnummer: E040.2548.0100
Merkmale:
Elektrovorheizregister [PH] verhindert die
Einfriergefahr des Plattenwärmetauschers bei niedrigen
Außentemperaturen in Abhängigkeit des
Frostschutzfühlers bis ca. -20 C.
Heizleistung gemäß technischen Daten.
Bestellung mit dem RLT-Zentralgerät notwendig, wird ab
Werk inkl. Sicherheitseinrichtungen im RLT-Zentralgerät
installiert.
Technische Daten
Bemessungsspannung : 400 V/~3/N/PE
Netzfrequenz : 50 Hz
IMax : 34,2 A
Einbauort : Außenluftkammer im RLT-Gerät
Material : Stahlblech
Farbe : unlackiert
Gewicht : 20 kg
Gewicht mit Verpackung : 22 kg
Breite : 795 mm
Höhe : 740 mm
Tiefe : 160 mm
Breite mit Verpackung : 830 mm
Höhe mit Verpackung : 749 mm
Tiefe mit Verpackung : 210 mm
Heizleistung : 18.000 W
Verpackungseinheit : 1 Stück
Sortiment : X
GTIN (EAN) : 4012799985082
Hersteller: MAICO
PH-MV4555-PH1 Elektro-Vorheizregister
Artikelnummer: 0043.2541
Menge: 1,000 Stck

**10.2257 WS-BP 16 Bypass für Wärmetauscher Automatischer 100 %-Bypass mit Stellungsrückmeldung für die zentralen**
Automatischer 100 %-Bypass mit Stellungsrückmeldung für
die zentralen Lüftungsgeräte WS 160 Flat.
Technische Daten
Gewicht : 0,6 kg
Gewicht mit Verpackung : 0,9 kg
Breite : 170 mm
Höhe : 160 mm
Tiefe : 80 mm
Breite mit Verpackung : 171 mm
Höhe mit Verpackung : 161 mm
Tiefe mit Verpackung : 81 mm
Verpackungseinheit : 1 Stück
Geeignet für Produkte : WS 160 Flat...
Sortiment : K
GTIN (EAN) : 4012799925699
Hersteller: MAICO
WS-BP 160 Bypass für Wärmetauscher
Artikelnummer: 0092.0569
Menge: 1,000 Stck

**10.2258 WS-BP 32 Bypass für Wärmetauscher Automatischer 100 %-Bypass mit Stellungsrückmeldung für die zentralen**
Automatischer 100 %-Bypass mit Stellungsrückmeldung für
die zentralen Lüftungsgeräte WR 310/WR 410, WS 320 und
WS 470.
Technische Daten
Material : EPP
Gewicht : 1,32 kg
Gewicht mit Verpackung : 2,02 kg
Breite : 193 mm
Höhe : 95 mm
Tiefe : 505 mm
Breite mit Verpackung : 350 mm
Höhe mit Verpackung : 170 mm
Tiefe mit Verpackung : 515 mm
Verpackungseinheit : 1 Stück
Geeignet für Produkte : WS 320..., WS 470..., WR 310,
WR 410
Sortiment : K
GTIN (EAN) : 4012799932659
Hersteller: MAICO
WS-BP 320/470 Bypass für Wärmetauscher
Artikelnummer: 0093.1265
Menge: 1,000 Stck

**10.2259 WS-BPR 3 Bypass für Wärmetauscher Automatischer 100 %-Bypass mit Stellungsrückmeldung für die zentralen**
Automatischer 100 %-Bypass mit Stellungsrückmeldung für
die zentralen Lüftungsgeräte WR 310 R/WR 410 R, WS 320
"R"-Geräte und WS 470 "R"-Geräte.
Technische Daten
Material : EPP
Gewicht : 1,32 kg
Gewicht mit Verpackung : 2,02 kg
Breite : 193 mm
Höhe : 95 mm
Tiefe : 505 mm
Breite mit Verpackung : 350 mm
Höhe mit Verpackung : 170 mm
Tiefe mit Verpackung : 515 mm
Verpackungseinheit : 1 Stück
Geeignet für Produkte : WS 320 R..., WS 470 R..., WR
310 R, WR 410 R
Sortiment : K
GTIN (EAN) : 4012799992417
Hersteller: MAICO
WS-BPR 320/470 Bypass für Wärmetauscher
Artikelnummer: 0093.1577
Menge: 1,000 Stck

**10.2260 WRSK 600 Sommerkassette Sommerkassette für die Zufuhr frischer Außenluft für zentrales Lüftung 1**
Sommerkassette für Lüftungsgerät WR 600.
Für die Zufuhr frischer Außenluft ohne
Wärmetauschvorgang für den Sommerbetrieb.
Vorhandener Wärmetauscher ist durch die Sommerkassette
auszutauschen.
Technische Daten
Material : Aluminium
Gewicht : 2,09 kg
Gewicht mit Verpackung : 3,79 kg
Breite : 630 mm
Höhe : 425 mm
Tiefe : 390 mm
Breite mit Verpackung : 640 mm
Höhe mit Verpackung : 470 mm
Tiefe mit Verpackung : 420 mm
Verpackungseinheit : 1 Stück
Geeignet für Produkte : WR 600
Sortiment : K
GTIN (EAN) : 4012799951537
Hersteller: MAICO
WRSK 600 Sommerkassette
Artikelnummer: 0095.0153
Menge: 1,000 Stck

**10.2261 ERH 10-0 Elektro-Lufterhitzer Elektro-Lufterhitzer, DN 100, Wechselstrom**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 1,74 A
Schutzart : IP 43
Einbau : innen und außen
Einbaulage : waagerecht / senkrecht
Material Gehäuse : Stahlblech, verzinkt
Gewicht : 1,99 kg
Gewicht mit Verpackung : 2,29 kg
Nennweite : 100 mm
Breite : 100 mm
Höhe : 181 mm
Tiefe : 375 mm
Breite mit Verpackung : 260 mm
Höhe mit Verpackung : 195 mm
Tiefe mit Verpackung : 385 mm
Lufterhitzerart : elektrisch
Heizleistung : 400 W
Verpackungseinheit : 1 Stück
Sortiment : C
GTIN (EAN) : 4012799821007
Hersteller: MAICO
ERH 10-04 Elektro-Lufterhitzer
Artikelnummer: 0082.0100
Menge: 1,000 Stck

**10.2262 ERH 12-1 Elektro-Lufterhitzer Elektro-Lufterhitzer, DN 125, AC 230 V / 50 Hz, 1,2 KW**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 5,22 A
Schutzart : IP 43
Einbau : innen und außen
Einbaulage : waagerecht / senkrecht
Material Gehäuse : Stahlblech, verzinkt
Gewicht : 2,59 kg
Gewicht mit Verpackung : 2,88 kg
Nennweite : 125 mm
Breite : 125 mm
Höhe : 206 mm
Tiefe : 375 mm
Breite mit Verpackung : 195 mm
Höhe mit Verpackung : 260 mm
Tiefe mit Verpackung : 385 mm
Lufterhitzerart : elektrisch
Heizleistung : 1.200 W
Verpackungseinheit : 1 Stück
Sortiment : C
GTIN (EAN) : 4012799821014
Hersteller: MAICO
ERH 12-1 Elektro-Lufterhitzer
Artikelnummer: 0082.0101
Menge: 1,000 Stck

**10.2263 ERH 16-2 Elektro-Lufterhitzer Elektro-Lufterhitzer, DN 160, AC 230 V / 50 Hz, 2,1 KW**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 9,1 A
Schutzart : IP 43
Einbau : innen und außen
Einbaulage : waagerecht / senkrecht
Material Gehäuse : Stahlblech, verzinkt
Gewicht : 3,14 kg
Gewicht mit Verpackung : 3,53 kg
Nennweite : 160 mm
Breite : 160 mm
Höhe : 241 mm
Tiefe : 375 mm
Breite mit Verpackung : 235 mm
Höhe mit Verpackung : 305 mm
Tiefe mit Verpackung : 385 mm
Lufterhitzerart : elektrisch
Heizleistung : 2.100 W
Verpackungseinheit : 1 Stück
Sortiment : C
GTIN (EAN) : 4012799821021
Hersteller: MAICO
ERH 16-2 Elektro-Lufterhitzer
Artikelnummer: 0082.0102
Menge: 1,000 Stck

**10.2264 ERH 20-2 Elektro-Lufterhitzer Elektro-Lufterhitzer, DN 200, AC 230 V / 50 Hz, 2,1 KW**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 9,1 A
Schutzart : IP 43
Einbau : innen und außen
Einbaulage : waagerecht / senkrecht
Material Gehäuse : Stahlblech, verzinkt
Gewicht : 3,7 kg
Gewicht mit Verpackung : 4,2 kg
Nennweite : 200 mm
Breite : 200 mm
Höhe : 281 mm
Tiefe : 375 mm
Breite mit Verpackung : 270 mm
Höhe mit Verpackung : 335 mm
Tiefe mit Verpackung : 385 mm
Lufterhitzerart : elektrisch
Heizleistung : 2.100 W
Verpackungseinheit : 1 Stück
Sortiment : C
GTIN (EAN) : 4012799821038
Hersteller: MAICO
ERH 20-2 Elektro-Lufterhitzer
Artikelnummer: 0082.0103
Menge: 1,000 Stck

**10.2265 ERH 25-2 Elektro-Lufterhitzer Elektro-Lufterhitzer, DN 250, Wechselstrom**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 9,1 A
Schutzart : IP 43
Einbau : innen und außen
Einbaulage : waagerecht / senkrecht
Material Gehäuse : Stahlblech, verzinkt
Gewicht : 4,28 kg
Gewicht mit Verpackung : 4,83 kg
Nennweite : 250 mm
Breite : 250 mm
Höhe : 331 mm
Tiefe : 375 mm
Breite mit Verpackung : 320 mm
Höhe mit Verpackung : 390 mm
Tiefe mit Verpackung : 385 mm
Lufterhitzerart : elektrisch
Heizleistung : 2.100 W
Verpackungseinheit : 1 Stück
Sortiment : C
GTIN (EAN) : 4012799821045
Hersteller: MAICO
ERH 25-2 Elektro-Lufterhitzer
Artikelnummer: 0082.0104
Menge: 1,000 Stck

**10.2266 DRH 16-5 Elektro-Lufterhitzer Elektro-Lufterhitzer, DN 160, Drehstrom**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Drehstrom
Bemessungsspannung : 400 V
Netzfrequenz : 50 Hz
IMax : 12,5 A
Schutzart : IP 43
Netzzuleitung : 5 x 1,5 mm2
Einbau : innen und außen
Einbaulage : waagerecht / senkrecht
Material Gehäuse : Stahlblech, verzinkt
Gewicht : 3,91 kg
Gewicht mit Verpackung : 4,31 kg
Nennweite : 160 mm
Breite : 160 mm
Höhe : 241 mm
Tiefe : 375 mm
Breite mit Verpackung : 235 mm
Höhe mit Verpackung : 305 mm
Tiefe mit Verpackung : 385 mm
Lufterhitzerart : elektrisch
Heizleistung : 5.000 W
Verpackungseinheit : 1 Stück
Sortiment : C
GTIN (EAN) : 4012799821052
Hersteller: MAICO
DRH 16-5 Elektro-Lufterhitzer
Artikelnummer: 0082.0105
Menge: 1,000 Stck

**10.2267 DRH 20-5 Elektro-Lufterhitzer Elektro-Lufterhitzer, DN 200, Drehstrom**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Drehstrom
Bemessungsspannung : 400 V
Netzfrequenz : 50 Hz
IMax : 12,5 A
Schutzart : IP 43
Netzzuleitung : 5 x 1,5 mm2
Einbau : innen und außen
Einbaulage : waagerecht / senkrecht
Material Gehäuse : Stahlblech, verzinkt
Gewicht : 4,37 kg
Gewicht mit Verpackung : 4,87 kg
Nennweite : 200 mm
Breite : 200 mm
Höhe : 281 mm
Tiefe : 375 mm
Breite mit Verpackung : 270 mm
Höhe mit Verpackung : 320 mm
Tiefe mit Verpackung : 380 mm
Lufterhitzerart : elektrisch
Heizleistung : 5.000 W
Verpackungseinheit : 1 Stück
Sortiment : C
GTIN (EAN) : 4012799821069
Hersteller: MAICO
DRH 20-5 Elektro-Lufterhitzer
Artikelnummer: 0082.0106
Menge: 1,000 Stck

**10.2268 DRH 25-6 Elektro-Lufterhitzer Elektro-Lufterhitzer, DN 250, AC 400 V / 50 Hz, 6,0 KW**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Drehstrom
Bemessungsspannung : 400 V
Netzfrequenz : 50 Hz
IMax : 15 A
Schutzart : IP 43
Netzzuleitung : 5 x 1,5 mm2
Einbau : innen und außen
Einbaulage : waagerecht / senkrecht
Material Gehäuse : Stahlblech, verzinkt
Gewicht : 5,05 kg
Gewicht mit Verpackung : 5,59 kg
Nennweite : 250 mm
Breite : 250 mm
Höhe : 331 mm
Tiefe : 375 mm
Breite mit Verpackung : 320 mm
Höhe mit Verpackung : 285 mm
Tiefe mit Verpackung : 395 mm
Lufterhitzerart : elektrisch
Heizleistung : 6.000 W
Verpackungseinheit : 1 Stück
Sortiment : C
GTIN (EAN) : 4012799821076
Hersteller: MAICO
DRH 25-6 Elektro-Lufterhitzer
Artikelnummer: 0082.0107
Menge: 1,000 Stck

**10.2269 DRH 31-6 Elektro-Lufterhitzer Elektro-Lufterhitzer, DN 315, Drehstrom**
Elektro-Lufterhitzer für lüftungstechnische Anlagen.
Mit nicht glühenden Rohrheizkörpern aus Edelstahl.
Mit Temperaturregler DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Drehstrom
Bemessungsspannung : 400 V
Netzfrequenz : 50 Hz
IMax : 15 A
Schutzart : IP 43
Netzzuleitung : 5 x 1,5 mm2
Einbau : innen und außen
Einbaulage : waagerecht / senkrecht
Material Gehäuse : Stahlblech, verzinkt
Gewicht : 5,85 kg
Gewicht mit Verpackung : 6,55 kg
Nennweite : 315 mm
Breite : 315 mm
Höhe : 396 mm
Tiefe : 375 mm
Breite mit Verpackung : 385 mm
Höhe mit Verpackung : 465 mm
Tiefe mit Verpackung : 385 mm
Lufterhitzerart : elektrisch
Heizleistung : 6.000 W
Verpackungseinheit : 1 Stück
Sortiment : C
GTIN (EAN) : 4012799821083
Hersteller: MAICO
DRH 31-6 Elektro-Lufterhitzer
Artikelnummer: 0082.0108
Menge: 1,000 Stck

**10.2270 ERH 16-2 Elektro-Lufterhitzer mit Regler Elektro-Lufterhitzer mit integriertem Temperaturregler, DN 160, AC 230**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 110 m3/h
Spannungsart : Wechselstrom
Bemessungsspannung : 230 V
Netzfrequenz : 50 Hz
IMax : 9,1 A
Schutzart : IP 43
Einbau : innen und außen
Einbaulage : waagerecht / senkrecht
Material Gehäuse : Stahlblech, verzinkt
Gewicht : 3,41 kg
Gewicht mit Verpackung : 3,81 kg
Nennweite : 160 mm
Breite : 160 mm
Höhe : 241 mm
Tiefe : 375 mm
Breite mit Verpackung : 230 mm
Höhe mit Verpackung : 300 mm
Tiefe mit Verpackung : 385 mm
Lufterhitzerart : elektrisch
Heizleistung : 2.100 W
Verpackungseinheit : 1 Stück
Sortiment : C
GTIN (EAN) : 4012799821427
Hersteller: MAICO
ERH 16-2 R Elektro-Lufterhitzer mit Regler
Artikelnummer: 0082.0142
Menge: 1,000 Stck

**10.2271 DRH 16-5 Elektro-Lufterhitzer mit Regler Elektro-Lufterhitzer mit integriertem Temperaturregler, DN160, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 110 m3/h
Spannungsart : Drehstrom
Bemessungsspannung : 400 V
Netzfrequenz : 50 Hz
IMax : 12,5 A
Schutzart : IP 43
Netzzuleitung : 5 x 1,5 mm2
Einbau : innen und außen
Einbaulage : waagerecht / senkrecht
Material Gehäuse : Stahlblech, verzinkt
Gewicht : 4,28 kg
Gewicht mit Verpackung : 4,68 kg
Nennweite : 160 mm
Breite : 160 mm
Höhe : 241 mm
Tiefe : 375 mm
Breite mit Verpackung : 235 mm
Höhe mit Verpackung : 305 mm
Tiefe mit Verpackung : 380 mm
Lufterhitzerart : elektrisch
Heizleistung : 5.000 W
Verpackungseinheit : 1 Stück
Sortiment : C
GTIN (EAN) : 4012799821434
Hersteller: MAICO
DRH 16-5 R Elektro-Lufterhitzer mit Regler
Artikelnummer: 0082.0143
Menge: 1,000 Stck

**10.2272 DRH 20-6 Elektro-Lufterhitzer mit Regler Elektro-Lufterhitzer mit integriertem Temperaturregler, DN 200, AC 400**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 170 m3/h
Spannungsart : Drehstrom
Bemessungsspannung : 400 V
Netzfrequenz : 50 Hz
IMax : 15 A
Schutzart : IP 43
Netzzuleitung : 5 x 1,5 mm2
Einbau : innen und außen
Einbaulage : waagerecht / senkrecht
Material Gehäuse : Stahlblech, verzinkt
Gewicht : 5,02 kg
Gewicht mit Verpackung : 5,46 kg
Nennweite : 200 mm
Breite : 200 mm
Höhe : 281 mm
Tiefe : 375 mm
Breite mit Verpackung : 270 mm
Höhe mit Verpackung : 335 mm
Tiefe mit Verpackung : 385 mm
Lufterhitzerart : elektrisch
Heizleistung : 6.000 W
Verpackungseinheit : 1 Stück
Sortiment : C
GTIN (EAN) : 4012799821441
Hersteller: MAICO
DRH 20-6 R Elektro-Lufterhitzer mit Regler
Artikelnummer: 0082.0144
Menge: 1,000 Stck

**10.2273 DRH 25-9 Elektro-Lufterhitzer mit Regler Elektro-Lufterhitzer mit integriertem Temperaturregler, DN250, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 270 m3/h
Spannungsart : Drehstrom
Bemessungsspannung : 400 V
Netzfrequenz : 50 Hz
IMax : 10 A
Schutzart : IP 43
Einbau : innen und außen
Einbaulage : waagerecht / senkrecht
Material Gehäuse : Stahlblech, verzinkt
Gewicht : 6,49 kg
Gewicht mit Verpackung : 7,04 kg
Nennweite : 250 mm
Breite : 250 mm
Höhe : 331 mm
Tiefe : 375 mm
Breite mit Verpackung : 320 mm
Höhe mit Verpackung : 395 mm
Tiefe mit Verpackung : 385 mm
Lufterhitzerart : elektrisch
Heizleistung : 9.000 W
Verpackungseinheit : 1 Stück
Sortiment : C
GTIN (EAN) : 4012799821458
Hersteller: MAICO
DRH 25-9 R Elektro-Lufterhitzer mit Regler
Artikelnummer: 0082.0145
Menge: 1,000 Stck

**10.2274 DRH 31-1 Elektro-Lufterhitzer mit Regler Elektro-Lufterhitzer mit integriertem Temperaturregler, DN315, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 410 m3/h
Spannungsart : Drehstrom
Bemessungsspannung : 400 V
Netzfrequenz : 50 Hz
IMax : 10 A
Schutzart : IP 43
Einbau : innen und außen
Einbaulage : waagerecht / senkrecht
Material Gehäuse : Stahlblech, verzinkt
Gewicht : 8,25 kg
Gewicht mit Verpackung : 8,95 kg
Nennweite : 315 mm
Breite : 315 mm
Höhe : 396 mm
Tiefe : 375 mm
Breite mit Verpackung : 385 mm
Höhe mit Verpackung : 460 mm
Tiefe mit Verpackung : 385 mm
Lufterhitzerart : elektrisch
Heizleistung : 12.000 W
Verpackungseinheit : 1 Stück
Sortiment : C
GTIN (EAN) : 4012799821465
Hersteller: MAICO
DRH 31-12 R Elektro-Lufterhitzer mit Regler
Artikelnummer: 0082.0146
Menge: 1,000 Stck

**10.2275 DRH 35-1 Elektro-Lufterhitzer mit Regler Elektro-Lufterhitzer mit integriertem Temperaturregler, DN350, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 520 m3/h
Spannungsart : Drehstrom
Bemessungsspannung : 400 V
Netzfrequenz : 50 Hz
IMax : 10 A
Schutzart : IP 43
Einbau : innen und außen
Einbaulage : waagerecht / senkrecht
Material Gehäuse : Stahlblech, verzinkt
Gewicht : 8,72 kg
Gewicht mit Verpackung : 9,8 kg
Nennweite : 350 mm
Breite : 350 mm
Höhe : 431 mm
Tiefe : 375 mm
Breite mit Verpackung : 465 mm
Höhe mit Verpackung : 545 mm
Tiefe mit Verpackung : 390 mm
Lufterhitzerart : elektrisch
Heizleistung : 12.000 W
Verpackungseinheit : 1 Stück
Sortiment : C
GTIN (EAN) : 4012799821472
Hersteller: MAICO
DRH 35-12 R Elektro-Lufterhitzer mit Regler
Artikelnummer: 0082.0147
Menge: 1,000 Stck

**10.2276 DRH 40-1 Elektro-Lufterhitzer mit Regler Elektro-Lufterhitzer mit integriertem Temperaturregler, DN400, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 680 m3/h
Spannungsart : Drehstrom
Bemessungsspannung : 400 V
Netzfrequenz : 50 Hz
IMax : 10 A
Schutzart : IP 43
Einbau : innen und außen
Einbaulage : waagerecht / senkrecht
Material Gehäuse : Stahlblech, verzinkt
Gewicht : 9,18 kg
Gewicht mit Verpackung : 10,22 kg
Nennweite : 400 mm
Breite : 400 mm
Höhe : 481 mm
Tiefe : 375 mm
Breite mit Verpackung : 470 mm
Höhe mit Verpackung : 540 mm
Tiefe mit Verpackung : 385 mm
Lufterhitzerart : elektrisch
Heizleistung : 12.000 W
Verpackungseinheit : 1 Stück
Sortiment : C
GTIN (EAN) : 4012799821489
Hersteller: MAICO
DRH 40-12 R Elektro-Lufterhitzer mit Regler
Artikelnummer: 0082.0148
Menge: 1,000 Stck

**10.2277 DHP 22-9 Elektro-Lufterhitzer Elektro-Lufterhitzer, Drehstrom, Kanalmaße 500 mm x 250 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 13 A
Schutzart : IP 43
Netzzuleitung : 5 x 1,5 mm2
Einbau : innen und außen
Einbauort : Kanal
Einbaulage : waagerecht / senkrecht
Material Gehäuse : Stahlblech, verzinkt
Gewicht : 11,91 kg
Gewicht mit Verpackung : 12,58 kg
Kanalmaß : 500 mm x 250 mm
Breite : 639 mm
Höhe : 288 mm
Tiefe : 370 mm
Breite mit Verpackung : 670 mm
Höhe mit Verpackung : 300 mm
Tiefe mit Verpackung : 395 mm
Lufterhitzerart : elektrisch
Heizleistung : 9.000 W
Verpackungseinheit : 1 Stück
Sortiment : D
GTIN (EAN) : 4012799820901
Hersteller: MAICO
DHP 22-9 Elektro-Lufterhitzer
Artikelnummer: 0082.0090
Menge: 1,000 Stck

**10.2278 DHP 22-1 Elektro-Lufterhitzer Elektro-Lufterhitzer, Drehstrom, Kanalmaße 500 mm x 250 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 23,1 A
Schutzart : IP 43
Einbau : innen und außen
Einbauort : Kanal
Einbaulage : waagerecht / senkrecht
Material Gehäuse : Stahlblech, verzinkt
Gewicht : 12,98 kg
Gewicht mit Verpackung : 13,68 kg
Kanalmaß : 500 mm x 250 mm
Breite : 639 mm
Höhe : 288 mm
Tiefe : 370 mm
Breite mit Verpackung : 670 mm
Höhe mit Verpackung : 300 mm
Tiefe mit Verpackung : 380 mm
Lufterhitzerart : elektrisch
Heizleistung : 16.000 W
Verpackungseinheit : 1 Stück
Sortiment : D
GTIN (EAN) : 4012799820918
Hersteller: MAICO
DHP 22-16 Elektro-Lufterhitzer
Artikelnummer: 0082.0091
Menge: 1,000 Stck

**10.2279 DHP 25-1 Elektro-Lufterhitzer Elektro-Lufterhitzer, Drehstrom, Kanalmaße 500 mm x 300 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 23,1 A
Schutzart : IP 43
Einbau : innen und außen
Einbauort : Kanal
Einbaulage : waagerecht / senkrecht
Material Gehäuse : Stahlblech, verzinkt
Gewicht : 13,59 kg
Gewicht mit Verpackung : 15,05 kg
Kanalmaß : 500 mm x 300 mm
Breite : 639 mm
Höhe : 338 mm
Tiefe : 370 mm
Breite mit Verpackung : 695 mm
Höhe mit Verpackung : 410 mm
Tiefe mit Verpackung : 400 mm
Lufterhitzerart : elektrisch
Heizleistung : 16.000 W
Verpackungseinheit : 1 Stück
Sortiment : D
GTIN (EAN) : 4012799820932
Hersteller: MAICO
DHP 25-16 Elektro-Lufterhitzer
Artikelnummer: 0082.0093
Menge: 1,000 Stck

**10.2280 DHP 28-1 Elektro-Lufterhitzer Elektro-Lufterhitzer, Drehstrom, Kanalmaße 600 mm x 300 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 23,1 A
Schutzart : IP 43
Einbau : innen und außen
Einbauort : Kanal
Einbaulage : waagerecht / senkrecht
Material Gehäuse : Stahlblech, verzinkt
Gewicht : 14,47 kg
Gewicht mit Verpackung : 15,41 kg
Kanalmaß : 600 mm x 300 mm
Breite : 739 mm
Höhe : 338 mm
Tiefe : 370 mm
Breite mit Verpackung : 765 mm
Höhe mit Verpackung : 450 mm
Tiefe mit Verpackung : 385 mm
Lufterhitzerart : elektrisch
Heizleistung : 16.000 W
Verpackungseinheit : 1 Stück
Sortiment : D
GTIN (EAN) : 4012799820987
Hersteller: MAICO
DHP 28-16 Elektro-Lufterhitzer
Artikelnummer: 0082.0098
Menge: 1,000 Stck

**10.2281 DHP 31-1 Elektro-Lufterhitzer Elektro-Lufterhitzer, Drehstrom, Kanalmaße 600 mm x 350 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 23,1 A
Schutzart : IP 43
Einbau : innen und außen
Einbauort : Kanal
Einbaulage : waagerecht / senkrecht
Material Gehäuse : Stahlblech, verzinkt
Gewicht : 14,47 kg
Gewicht mit Verpackung : 15,41 kg
Kanalmaß : 600 mm x 350 mm
Breite : 739 mm
Höhe : 388 mm
Tiefe : 370 mm
Breite mit Verpackung : 765 mm
Höhe mit Verpackung : 450 mm
Tiefe mit Verpackung : 385 mm
Lufterhitzerart : elektrisch
Heizleistung : 16.000 W
Verpackungseinheit : 1 Stück
Sortiment : D
GTIN (EAN) : 4012799820994
Hersteller: MAICO
DHP 31-16 Elektro-Lufterhitzer
Artikelnummer: 0082.0099
Menge: 1,000 Stck

**10.2282 DHP 31-2 Elektro-Lufterhitzer Elektro-Lufterhitzer, Drehstrom, Kanalmaße 600 mm x 350 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 40,5 A
Schutzart : IP 43
Einbau : innen und außen
Einbauort : Kanal
Einbaulage : waagerecht / senkrecht
Material Gehäuse : Stahlblech, verzinkt
Gewicht : 19,55 kg
Gewicht mit Verpackung : 20,5 kg
Kanalmaß : 600 mm x 350 mm
Breite : 739 mm
Höhe : 388 mm
Tiefe : 370 mm
Breite mit Verpackung : 760 mm
Höhe mit Verpackung : 450 mm
Tiefe mit Verpackung : 385 mm
Lufterhitzerart : elektrisch
Heizleistung : 28.000 W
Verpackungseinheit : 1 Stück
Sortiment : D
GTIN (EAN) : 4012799820970
Hersteller: MAICO
DHP 31-28 Elektro-Lufterhitzer
Artikelnummer: 0082.0097
Menge: 1,000 Stck

**10.2283 EH GVX60 Elektro-Nachheizregister Elektro-Nachheizregister für genivent.x 600 H ermöglicht eine konstant**
Das Elektronachheizregister ermöglicht eine konstante
Zulufttemperatur. Somit kann eine konstante
Zulufttemperatur, die höher als die Wärmerückgewinnung
ist, gewährleistet werden.
Achtung!:
Bei Einsatz von zwei Heizregistern (Vorheizregister und
Nachheizregister) ist für das Nachheizregister immer
eine Zusatzplatine ZP1 notwendig! Siehe Gerätezubehör.
Technische Daten
Netzfrequenz : 50 Hz
Nennleistung : 1.500 W
Einbauort : geniovent.x-Gerät
Material : Stahlblech
Material Gehäuse : Stahlblech, verzinkt
Gewicht : 5 kg
Gewicht mit Verpackung : 7 kg
Breite : 200 mm
Höhe : 600 mm
Tiefe : 200 mm
Breite mit Verpackung : 220 mm
Höhe mit Verpackung : 650 mm
Tiefe mit Verpackung : 220 mm
Lufterhitzerart : elektrisch
Heizleistung : 1.500 W
Verpackungseinheit : 1 Stück
Sortiment : X
GTIN (EAN) : 4012799320357
Hersteller: MAICO
EH GVX600H 1,5 Elektro-Nachheizregister
Artikelnummer: 0093.1454
Menge: 1,000 Stck

**10.2284 EH GVX90 Elektro-Nachheizregister Elektro-Nachheizregister für geniovent.x 900 H ermöglicht eine konstan**
Nachheizregister Elektro:
Ein Elektronachheizregister ermöglicht eine konstante
Zulufttemperatur bis max. 22  C.
Somit kann eine konstante Zulufttemperatur, die höher
als die Wärmerückgewinnung ist, gewährleistet werden.
Achtung!:
Bei Einsatz von zwei Heizregistern (Vorheizregister und
Nachheizregister) ist für das Nachheizregister immer
eine Zusatzplatine ZP1 notwendig! Siehe Gerätezubehör.
Technische Daten
Netzfrequenz : 50 Hz
Nennleistung : 1.500 W
Einbauort : geniovent.x-Gerät
Material : Stahlblech
Material Gehäuse : Stahlblech, verzinkt
Gewicht : 6 kg
Gewicht mit Verpackung : 8 kg
Breite : 200 mm
Höhe : 650 mm
Tiefe : 200 mm
Breite mit Verpackung : 220 mm
Höhe mit Verpackung : 700 mm
Tiefe mit Verpackung : 220 mm
Lufterhitzerart : elektrisch
Heizleistung : 1.500 W
Verpackungseinheit : 1 Stück
Sortiment : X
GTIN (EAN) : 4012799320364
Hersteller: MAICO
EH GVX900H 1,5 Elektro-Nachheizregister
Artikelnummer: 0093.1456
Menge: 1,000 Stck

**10.2285 EH GVX60 Elektro-Nachheizregister Elektro-Nachheizregister für geniovent.x 600-900 F ermöglicht eine kon**
Das Elektronachheizregister ermöglicht eine konstante
Zulufttemperatur. Somit kann eine konstante
Zulufttemperatur, die höher als die Wärmerückgewinnung
ist, gewährleistet werden.
Achtung!:
Bei Einsatz von zwei Heizregistern (Vorheizregister und
Nachheizregister) ist für das Nachheizregister immer
eine Zusatzplatine ZP1 notwendig! Siehe Gerätezubehör.
Technische Daten
Netzfrequenz : 50 Hz
Nennleistung : 1.500 W
Einbauort : geniovent.x-Gerät
Material : Stahlblech
Material Gehäuse : Stahlblech, verzinkt
Gewicht : 5 kg
Gewicht mit Verpackung : 7 kg
Breite : 200 mm
Höhe : 600 mm
Tiefe : 200 mm
Breite mit Verpackung : 220 mm
Höhe mit Verpackung : 650 mm
Tiefe mit Verpackung : 220 mm
Lufterhitzerart : elektrisch
Heizleistung : 1.500 W
Verpackungseinheit : 1 Stück
Sortiment : X
GTIN (EAN) : 4012799937159
Hersteller: MAICO
EH GVX600-900F 1,5 Elektro-Nachheizregister
Artikelnummer: 0093.0715
Menge: 1,000 Stck

**10.2286 EH GVX60 Elektro-Nachheizregister Elektro-Nachheizregister für genioven.x 600-900 S ermöglicht eine kons**
Nachheizregister Elektro:
Ein Elektronachheizregister ermöglicht eine konstante
Zulufttemperatur bis max. 22  C.
Somit kann eine konstante Zulufttemperatur, die höher
als die Wärmerückgewinnung ist, gewährleistet werden.
Achtung!:
Bei Einsatz von zwei Heizregistern (Vorheizregister und
Nachheizregister) ist für das Nachheizregister immer
eine Zusatzplatine ZP1 notwendig! Siehe Gerätezubehör.
Technische Daten
Netzfrequenz : 50 Hz
Nennleistung : 1.500 W
Einbauort : geniovent.x-Gerät
Material : Stahlblech
Material Gehäuse : Stahlblech, verzinkt
Gewicht : 5 kg
Gewicht mit Verpackung : 7 kg
Breite : 200 mm
Höhe : 600 mm
Tiefe : 200 mm
Breite mit Verpackung : 220 mm
Höhe mit Verpackung : 650 mm
Tiefe mit Verpackung : 220 mm
Lufterhitzerart : elektrisch
Heizleistung : 1.500 W
Verpackungseinheit : 1 Stück
Sortiment : X
GTIN (EAN) : 4012799320463
Hersteller: MAICO
EH GVX600/900S 1,5 Elektro-Nachheizregister
Artikelnummer: 0093.1472
Menge: 1,000 Stck

**10.2287 EH M4004 Elektro-Nachheizregister Elektro-Nachheizregister zum Anbau an das RLT FLAT 400. Bestellung mit**
Das Elektro-Nachheizregister [EH] ermöglicht eine
konstante Regelung der Zulufttemperatur und erhöht
damit den Komfort.
Das Elektro-Nachheizregister wird als Modul geliefert
und muss vor Ort an das Zentralgerät montiert werden.
Technische Daten
Netzfrequenz : 50 Hz
Einbau : innen
Einbauort : Decke
Material : Metall
Material Gehäuse : Stahlblech, verzinkt
Farbe : telegrau, ähnlich RAL 7047
Gewicht : 75 kg
Gewicht mit Verpackung : 82,5 kg
Breite : 642 mm
Höhe : 324 mm
Tiefe : 506 mm
Breite mit Verpackung : 762 mm
Höhe mit Verpackung : 564 mm
Tiefe mit Verpackung : 626 mm
Lufterhitzerart : elektrisch
Heizleistung : 1.500 W
Verpackungseinheit : 1 Stück
Sortiment : X
GTIN (EAN) : 4012799321248
Hersteller: MAICO
EH M4004 Elektro-Nachheizregister
Artikelnummer: 0043.2825
Menge: 1,000 Stck

**10.2288 EH M4007 Elektro-Nachheizregister Elektro-Nachheizregister zum Anbau an das RLT FLAT 700. Bestellung mit**
Das Elektro-Nachheizregister [EH] ermöglicht eine
konstante Regelung der Zulufttemperatur und erhöht
damit den Komfort.
Das Elektro-Nachheizregister wird als Modul geliefert
und muss vor Ort an das Zentralgerät montiert werden.
Technische Daten
Netzfrequenz : 50 Hz
Einbau : innen
Einbauort : Decke
Material : Metall
Material Gehäuse : Stahlblech, verzinkt
Farbe : telegrau, ähnlich RAL 7047
Gewicht : 79 kg
Gewicht mit Verpackung : 86,9 kg
Breite : 642 mm
Höhe : 324 mm
Tiefe : 658 mm
Breite mit Verpackung : 762 mm
Höhe mit Verpackung : 564 mm
Tiefe mit Verpackung : 778 mm
Lufterhitzerart : elektrisch
Heizleistung : 2.250 W
Verpackungseinheit : 1 Stück
Sortiment : X
GTIN (EAN) : 4012799321255
Hersteller: MAICO
EH M4007 Elektro-Nachheizregister
Artikelnummer: 0043.2826
Menge: 1,000 Stck

**10.2289 EH M4012 Elektro-Nachheizregister Elektro-Nachheizregister zum Anbau an das RLT FLAT 1200. Bestellung mi**
Das Elektro-Nachheizregister [EH] ermöglicht eine
konstante Regelung der Zulufttemperatur und erhöht
damit den Komfort.
Das Elektro-Nachheizregister wird als Modul geliefert
und muss vor Ort an das Zentralgerät montiert werden.
Technische Daten
Netzfrequenz : 50 Hz
Einbau : innen
Einbauort : Decke
Material : Metall
Material Gehäuse : Stahlblech, verzinkt
Farbe : telegrau, ähnlich RAL 7047
Gewicht : 83 kg
Gewicht mit Verpackung : 91,3 kg
Breite : 642 mm
Höhe : 367 mm
Tiefe : 706 mm
Breite mit Verpackung : 762 mm
Höhe mit Verpackung : 607 mm
Tiefe mit Verpackung : 826 mm
Lufterhitzerart : elektrisch
Heizleistung : 4.250 W
Verpackungseinheit : 1 Stück
Sortiment : X
GTIN (EAN) : 4012799321262
Hersteller: MAICO
EH M4012 Elektro-Nachheizregister
Artikelnummer: 0043.2827
Menge: 1,000 Stck

**10.2290 EH M4020 Elektro-Nachheizregister Elektro-Nachheizregister zum Anbau an das RLT FLAT 2000. Bestellung mi**
Das Elektro-Nachheizregister [EH] ermöglicht eine
konstante Regelung der Zulufttemperatur und erhöht
damit den Komfort.
Das Elektro-Nachheizregister wird als Modul geliefert
und muss vor Ort an das Zentralgerät montiert werden.
Technische Daten
Netzfrequenz : 50 Hz
Einbau : innen
Einbauort : Decke
Material : Metall
Material Gehäuse : Stahlblech, verzinkt
Farbe : telegrau, ähnlich RAL 7047
Gewicht : 88 kg
Gewicht mit Verpackung : 96,8 kg
Breite : 642 mm
Höhe : 408 mm
Tiefe : 856 mm
Breite mit Verpackung : 762 mm
Höhe mit Verpackung : 648 mm
Tiefe mit Verpackung : 976 mm
Lufterhitzerart : elektrisch
Heizleistung : 6.750 W
Verpackungseinheit : 1 Stück
Sortiment : X
GTIN (EAN) : 4012799321279
Hersteller: MAICO
EH M4020 Elektro-Nachheizregister
Artikelnummer: 0043.2828
Menge: 1,000 Stck

**10.2291 EH M4027 Elektro-Nachheizregister Elektro-Nachheizregister zum Anbau an das RLT FLAT 2700. Bestellung mi**
Das Elektro-Nachheizregister [EH] ermöglicht eine
konstante Regelung der Zulufttemperatur und erhöht
damit den Komfort.
Das Elektro-Nachheizregister wird als Modul geliefert
und muss vor Ort an das Zentralgerät montiert werden.
Technische Daten
Netzfrequenz : 50 Hz
Einbau : innen
Einbauort : Decke
Material : Metall
Material Gehäuse : Stahlblech, verzinkt
Farbe : telegrau, ähnlich RAL 7047
Gewicht : 95 kg
Gewicht mit Verpackung : 104,5 kg
Breite : 642 mm
Höhe : 488 mm
Tiefe : 1.031 mm
Breite mit Verpackung : 762 mm
Höhe mit Verpackung : 728 mm
Tiefe mit Verpackung : 1.151 mm
Lufterhitzerart : elektrisch
Heizleistung : 9.000 W
Verpackungseinheit : 1 Stück
Sortiment : X
GTIN (EAN) : 4012799321286
Hersteller: MAICO
EH M4027 Elektro-Nachheizregister
Artikelnummer: 0043.2829
Menge: 1,000 Stck

**10.2292 EH-MV451 Elektro-Nachheizregister Elektro-Nachheizregister [EH]. Bestellung mit dem RLT 1200 MV4512 notw**
Bestellungshinweis:
Artikelbestellung als Ersatzteil unter folgender
Artikelnummer: E040.2500.0200
Merkmale :
Das Elektro-Nachheizregister [EH] ermöglicht eine
konstante Regelung der Zulufttemperatur und erhöht
damit den Komfort.
Das Elektro-Nachheizregister ist fertig verdrahtet mit
einer Regelung im RLT Gerät integriert.
Heizleistung gemäß technischen Daten.
Bestellung mit dem RLT-Zentralgerät notwendig, wird ab
Werk inkl. Sicherheitseinrichtungen im RLT-Zentralgerät
installiert.
Technische Daten
Bemessungsspannung : 400 V/~3/N/PE
Netzfrequenz : 50 Hz
IMax : 4,1 A
Einbau : innen und außen
Einbauort : Zuluftkammer im RLT-Gerät
Material : Stahlblech
Material Gehäuse : Stahlblech, verzinkt
Farbe : unlackiert
Gewicht : 8,3 kg
Gewicht mit Verpackung : 9,79 kg
Breite : 470 mm
Höhe : 430 mm
Tiefe : 160 mm
Breite mit Verpackung : 669 mm
Höhe mit Verpackung : 599 mm
Tiefe mit Verpackung : 310 mm
Lufterhitzerart : elektrisch
Heizleistung : 3.750 W
Verpackungseinheit : 1 Stück
Sortiment : X
GTIN (EAN) : 4012799985099
Hersteller: MAICO
EH-MV4512-EH1 Elektro-Nachheizregister
Artikelnummer: 0043.2545
Menge: 1,000 Stck

**10.2293 EH-MV451 Elektro-Nachheizregister Elektro-Nachheizregister [EH]. Bestellung mit dem RLT 1600 MV4516 notw**
Bestellungshinweis:
Artikelbestellung als Ersatzteil unter folgender
Artikelnummer: E040.2512.0200
Merkmale :
Das Elektro-Nachheizregister [EH] ermöglicht eine
konstante Regelung der Zulufttemperatur und erhöht
damit den Komfort.
Das Elektro-Nachheizregister ist fertig verdrahtet mit
einer Regelung im RLT Gerät integriert.
Heizleistung gemäß technischen Daten.
Bestellung mit dem RLT-Zentralgerät notwendig, wird ab
Werk inkl. Sicherheitseinrichtungen im RLT-Zentralgerät
installiert.
Technische Daten
Bemessungsspannung : 400 V/~3/N/PE
Netzfrequenz : 50 Hz
IMax : 6,7 A
Einbau : innen und außen
Einbauort : Zuluftkammer im RLT-Gerät
Material : Stahlblech
Material Gehäuse : Stahlblech, verzinkt
Farbe : unlackiert
Gewicht : 8,3 kg
Gewicht mit Verpackung : 9,79 kg
Breite : 470 mm
Höhe : 430 mm
Tiefe : 160 mm
Breite mit Verpackung : 669 mm
Höhe mit Verpackung : 599 mm
Tiefe mit Verpackung : 310 mm
Lufterhitzerart : elektrisch
Heizleistung : 5.250 W
Verpackungseinheit : 1 Stück
Sortiment : X
GTIN (EAN) : 4012799985105
Hersteller: MAICO
EH-MV4516-EH1 Elektro-Nachheizregister
Artikelnummer: 0043.2549
Menge: 1,000 Stck

**10.2294 EH-MV452 Elektro-Nachheizregister Elektro-Nachheizregister [EH]. Bestellung mit dem RLT 2300 MV4523 notw**
Bestellungshinweis:
Artikelbestellung als Ersatzteil unter folgender
Artikelnummer: E040.2524.0200
Merkmale :
Das Elektro-Nachheizregister [EH] ermöglicht eine
konstante Regelung der Zulufttemperatur und erhöht
damit den Komfort.
Das Elektro-Nachheizregister ist fertig verdrahtet mit
einer Regelung im RLT Gerät integriert.
Heizleistung gemäß technischen Daten.
Bestellung mit dem RLT-Zentralgerät notwendig, wird ab
Werk inkl. Sicherheitseinrichtungen im RLT-Zentralgerät
installiert.
Technische Daten
Bemessungsspannung : 400 V/~3/N/PE
Netzfrequenz : 50 Hz
IMax : 12,8 A
Einbau : innen und außen
Einbauort : Zuluftkammer im RLT-Gerät
Material : Stahlblech
Material Gehäuse : Stahlblech, verzinkt
Farbe : unlackiert
Gewicht : 10,2 kg
Gewicht mit Verpackung : 12,03 kg
Breite : 600 mm
Höhe : 560 mm
Tiefe : 160 mm
Breite mit Verpackung : 689 mm
Höhe mit Verpackung : 598 mm
Tiefe mit Verpackung : 310 mm
Lufterhitzerart : elektrisch
Heizleistung : 6.750 W
Verpackungseinheit : 1 Stück
Sortiment : X
GTIN (EAN) : 4012799985112
Hersteller: MAICO
EH-MV4523-EH1 Elektro-Nachheizregister
Artikelnummer: 0043.2553
Menge: 1,000 Stck

**10.2295 EH-MV454 Elektro-Nachheizregister Elektro-Nachheizregister [EH]. Bestellung mit dem RLT 4000 MV4540 notw**
Bestellungshinweis:
Artikelbestellung als Ersatzteil unter folgender
Artikelnummer: E040.2536.0200
Merkmale :
Das Elektro-Nachheizregister [EH] ermöglicht eine
konstante Regelung der Zulufttemperatur und erhöht
damit den Komfort.
Das Elektro-Nachheizregister ist fertig verdrahtet mit
einer Regelung im RLT Gerät integriert.
Heizleistung gemäß technischen Daten.
Bestellung mit dem RLT-Zentralgerät notwendig, wird ab
Werk inkl. Sicherheitseinrichtungen im RLT-Zentralgerät
installiert.
Technische Daten
Bemessungsspannung : 400 V/~3/N/PE
Netzfrequenz : 50 Hz
IMax : 25,6 A
Einbau : innen und außen
Einbauort : Zuluftkammer im RLT-Gerät
Material : Stahlblech
Material Gehäuse : Stahlblech, verzinkt
Farbe : unlackiert
Gewicht : 14,4 kg
Gewicht mit Verpackung : 16,99 kg
Breite : 745 mm
Höhe : 680 mm
Tiefe : 160 mm
Breite mit Verpackung : 898 mm
Höhe mit Verpackung : 789 mm
Tiefe mit Verpackung : 310 mm
Lufterhitzerart : elektrisch
Heizleistung : 13.500 W
Verpackungseinheit : 1 Stück
Sortiment : X
GTIN (EAN) : 4012799985129
Hersteller: MAICO
EH-MV4540-EH1 Elektro-Nachheizregister
Artikelnummer: 0043.2557
Menge: 1,000 Stck

**10.2296 EH-MV455 Elektro-Nachheizregister Elektro-Nachheizregister [EH]. Bestellung mit dem RLT 5500 MV4555 notw**
Bestellungshinweis:
Artikelbestellung als Ersatzteil unter folgender
Artikelnummer: E040.2548.0200
Merkmale :
Das Elektro-Nachheizregister [EH] ermöglicht eine
konstante Regelung der Zulufttemperatur und erhöht
damit den Komfort.
Das Elektro-Nachheizregister ist fertig verdrahtet mit
einer Regelung im RLT Gerät integriert.
Heizleistung gemäß technischen Daten.
Bestellung mit dem RLT-Zentralgerät notwendig, wird ab
Werk inkl. Sicherheitseinrichtungen im RLT-Zentralgerät
installiert.
Technische Daten
Bemessungsspannung : 400 V/~3/N/PE
Netzfrequenz : 50 Hz
IMax : 34,2 A
Einbau : innen und außen
Einbauort : Zuluftkammer im RLT-Gerät
Material : Stahlblech
Material Gehäuse : Stahlblech, verzinkt
Farbe : unlackiert
Gewicht : 18,6 kg
Gewicht mit Verpackung : 21,95 kg
Breite : 795 mm
Höhe : 740 mm
Tiefe : 160 mm
Breite mit Verpackung : 930 mm
Höhe mit Verpackung : 859 mm
Tiefe mit Verpackung : 310 mm
Lufterhitzerart : elektrisch
Heizleistung : 18.000 W
Verpackungseinheit : 1 Stück
Sortiment : X
GTIN (EAN) : 4012799985136
Hersteller: MAICO
EH-MV4555-EH1 Elektro-Nachheizregister
Artikelnummer: 0043.2561
Menge: 1,000 Stck

**10.2297 WHP 22-1 Wasser-Lufterhitzer Wasser-Lufterhitzer für Lüftungskanäle 500 mm x 250 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 4,25 kg
Gewicht mit Verpackung : 5,4 kg
Kanalmaß : 500 mm x 250 mm
Breite : 645 mm
Höhe : 320 mm
Tiefe : 110 mm
Breite mit Verpackung : 825 mm
Höhe mit Verpackung : 460 mm
Tiefe mit Verpackung : 140 mm
Lufterhitzerart : Wasser
Heizleistung : 17.700 W
Massenstrom : 792 kg/h
Vorlauftemperatur : 70  C
Rücklauftemperatur : 50  C
Max. Wassertemperatur : 100  C
Max. Wasserdruck : 8 bar
Druckdifferenz Wasser : 11.000 Pa
Verpackungseinheit : 1 Stück
Sortiment : D
GTIN (EAN) : 4012799821113
Hersteller: MAICO
WHP 22-18 Wasser-Lufterhitzer
Artikelnummer: 0082.0111
Menge: 1,000 Stck

**10.2298 WHP 25-2 Wasser-Lufterhitzer Wasser-Lufterhitzer für Lüftungskanäle 500 mm x 300 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 4,8 kg
Gewicht mit Verpackung : 5,86 kg
Kanalmaß : 500 mm x 300 mm
Breite : 645 mm
Höhe : 370 mm
Tiefe : 110 mm
Breite mit Verpackung : 825 mm
Höhe mit Verpackung : 460 mm
Tiefe mit Verpackung : 145 mm
Lufterhitzerart : Wasser
Heizleistung : 21.700 W
Massenstrom : 936 kg/h
Vorlauftemperatur : 70  C
Rücklauftemperatur : 50  C
Max. Wassertemperatur : 100  C
Max. Wasserdruck : 8 bar
Druckdifferenz Wasser : 10.000 Pa
Verpackungseinheit : 1 Stück
Sortiment : D
GTIN (EAN) : 4012799821120
Hersteller: MAICO
WHP 25-22 Wasser-Lufterhitzer
Artikelnummer: 0082.0112
Menge: 1,000 Stck

**10.2299 WHP 28-2 Wasser-Lufterhitzer Wasser-Lufterhitzer für Lüftungskanäle 600 mm x 300 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 5,86 kg
Gewicht mit Verpackung : 7 kg
Kanalmaß : 600 mm x 300 mm
Breite : 745 mm
Höhe : 370 mm
Tiefe : 110 mm
Breite mit Verpackung : 860 mm
Höhe mit Verpackung : 460 mm
Tiefe mit Verpackung : 130 mm
Lufterhitzerart : Wasser
Heizleistung : 29.400 W
Massenstrom : 1.296 kg/h
Vorlauftemperatur : 70  C
Rücklauftemperatur : 50  C
Max. Wassertemperatur : 100  C
Max. Wasserdruck : 8 bar
Druckdifferenz Wasser : 8.000 Pa
Verpackungseinheit : 1 Stück
Sortiment : D
GTIN (EAN) : 4012799821137
Hersteller: MAICO
WHP 28-29 Wasser-Lufterhitzer
Artikelnummer: 0082.0113
Menge: 1,000 Stck

**10.2300 WHP 31-3 Wasser-Lufterhitzer Wasser-Lufterhitzer für Lüftungskanäle 600 mm x 350 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 6,43 kg
Gewicht mit Verpackung : 7,5 kg
Kanalmaß : 600 mm x 350 mm
Breite : 745 mm
Höhe : 420 mm
Tiefe : 110 mm
Breite mit Verpackung : 825 mm
Höhe mit Verpackung : 460 mm
Tiefe mit Verpackung : 140 mm
Lufterhitzerart : Wasser
Heizleistung : 33.600 W
Massenstrom : 1.476 kg/h
Vorlauftemperatur : 70  C
Rücklauftemperatur : 50  C
Max. Wassertemperatur : 100  C
Max. Wasserdruck : 8 bar
Druckdifferenz Wasser : 12.000 Pa
Verpackungseinheit : 1 Stück
Sortiment : D
GTIN (EAN) : 4012799821144
Hersteller: MAICO
WHP 31-34 Wasser-Lufterhitzer
Artikelnummer: 0082.0114
Menge: 1,000 Stck

**10.2301 WHP 35-4 Wasser-Lufterhitzer Wasser-Lufterhitzer für Lüftungskanäle 700 mm x 400 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 7,82 kg
Gewicht mit Verpackung : 9,82 kg
Kanalmaß : 700 mm x 400 mm
Breite : 845 mm
Höhe : 470 mm
Tiefe : 110 mm
Breite mit Verpackung : 1.250 mm
Höhe mit Verpackung : 600 mm
Tiefe mit Verpackung : 155 mm
Lufterhitzerart : Wasser
Heizleistung : 43.000 W
Massenstrom : 1.872 kg/h
Vorlauftemperatur : 70  C
Rücklauftemperatur : 50  C
Max. Wassertemperatur : 100  C
Max. Wasserdruck : 8 bar
Druckdifferenz Wasser : 11.000 Pa
Verpackungseinheit : 1 Stück
Sortiment : D
GTIN (EAN) : 4012799821151
Hersteller: MAICO
WHP 35-43 Wasser-Lufterhitzer
Artikelnummer: 0082.0115
Menge: 1,000 Stck

**10.2302 WHP 50-5 Wasser-Lufterhitzer Wasser-Lufterhitzer für Lüftungskanäle 800 mm x 500 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 11,86 kg
Gewicht mit Verpackung : 13,55 kg
Kanalmaß : 800 mm x 500 mm
Breite : 1.006 mm
Höhe : 570 mm
Tiefe : 120 mm
Breite mit Verpackung : 1.245 mm
Höhe mit Verpackung : 605 mm
Tiefe mit Verpackung : 155 mm
Lufterhitzerart : Wasser
Heizleistung : 55.000 W
Massenstrom : 2.969 kg/h
Vorlauftemperatur : 70  C
Rücklauftemperatur : 50  C
Max. Wassertemperatur : 100  C
Max. Wasserdruck : 8 bar
Druckdifferenz Wasser : 8.000 Pa
Verpackungseinheit : 1 Stück
Sortiment : D
GTIN (EAN) : 4012799821236
Hersteller: MAICO
WHP 50-55 Wasser-Lufterhitzer
Artikelnummer: 0082.0123
Menge: 1,000 Stck

**10.2303 WHP 56-6 Wasser-Lufterhitzer Wasser-Lufterhitzer für Lüftungskanäle 1000 mm x 500 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 12,31 kg
Gewicht mit Verpackung : 14,9 kg
Kanalmaß : 1.000 mm x 500 mm
Breite : 1.206 mm
Höhe : 570 mm
Tiefe : 120 mm
Breite mit Verpackung : 1.245 mm
Höhe mit Verpackung : 605 mm
Tiefe mit Verpackung : 155 mm
Lufterhitzerart : Wasser
Heizleistung : 69.000 W
Massenstrom : 2.368 kg/h
Vorlauftemperatur : 70  C
Rücklauftemperatur : 50  C
Max. Wassertemperatur : 100  C
Max. Wasserdruck : 8 bar
Druckdifferenz Wasser : 7.000 Pa
Verpackungseinheit : 1 Stück
Sortiment : D
GTIN (EAN) : 4012799821243
Hersteller: MAICO
WHP 56-69 Wasser-Lufterhitzer
Artikelnummer: 0082.0124
Menge: 1,000 Stck

**10.2304 WRH 10-1 Wasser-Lufterhitzer Wasser-Lufterhitzer, Stahlblech, verzinkt, 1,3 kW, DN 100**
Wasser-Lufterhitzer für lüftungstechnische Anlagen.
Anschlüsse aus Kupfer.
Gehäusedeckel für Wartungsarbeiten abnehmbar.
Mit Gummidichtung an den Luft-Anschlussstutzen.
Regelung/Pumpengruppe bauseits berücksichtigen.
Technische Daten
Einbaulage : senkrecht / waagerecht
Material Gehäuse : Stahlblech, verzinkt
Gewicht : 3,45 kg
Gewicht mit Verpackung : 3,71 kg
Nennweite : 100 mm
Freier Querschnitt : 1.012 cm2
Breite : 225 mm
Höhe : 183 mm
Tiefe : 380 mm
Breite mit Verpackung : 265 mm
Höhe mit Verpackung : 205 mm
Tiefe mit Verpackung : 381 mm
Lufterhitzerart : Wasser
Heizleistung : 1.300 W
Massenstrom : 55 kg/h
Vorlauftemperatur : 70  C
Rücklauftemperatur : 50  C
Max. Wassertemperatur : 100  C
Max. Wasserdruck : 6 bar
Druckdifferenz Wasser : 500 Pa
Verpackungseinheit : 1 Stück
Sortiment : C
GTIN (EAN) : 4012799821168
Hersteller: MAICO
WRH 10-1 Wasser-Lufterhitzer
Artikelnummer: 0082.0116
Menge: 1,000 Stck

**10.2305 WRH 12-1 Wasser-Lufterhitzer Wasser-Lufterhitzer, Stahlblech, verzinkt, 1,7 kW, DN 125**
Wasser-Lufterhitzer für lüftungstechnische Anlagen.
Anschlüsse aus Kupfer.
Gehäusedeckel für Wartungsarbeiten abnehmbar.
Mit Gummidichtung an den Luft-Anschlussstutzen.
Regelung/Pumpengruppe bauseits berücksichtigen.
Technische Daten
Einbaulage : senkrecht / waagerecht
Material Gehäuse : Stahlblech, verzinkt
Gewicht : 3,45 kg
Gewicht mit Verpackung : 3,71 kg
Nennweite : 125 mm
Freier Querschnitt : 1.215 cm2
Breite : 225 mm
Höhe : 183 mm
Tiefe : 380 mm
Breite mit Verpackung : 265 mm
Höhe mit Verpackung : 205 mm
Tiefe mit Verpackung : 381 mm
Lufterhitzerart : Wasser
Heizleistung : 1.700 W
Massenstrom : 85 kg/h
Vorlauftemperatur : 70  C
Rücklauftemperatur : 50  C
Max. Wassertemperatur : 100  C
Max. Wasserdruck : 6 bar
Druckdifferenz Wasser : 800 Pa
Verpackungseinheit : 1 Stück
Sortiment : C
GTIN (EAN) : 4012799821175
Hersteller: MAICO
WRH 12-1 Wasser-Lufterhitzer
Artikelnummer: 0082.0117
Menge: 1,000 Stck

**10.2306 WRH 16-2 Wasser-Lufterhitzer Wasser-Lufterhitzer, Stahlblech, verzinkt, 3,8 kW, DN 160**
Wasser-Lufterhitzer für lüftungstechnische Anlagen.
Anschlüsse aus Kupfer.
Gehäusedeckel für Wartungsarbeiten abnehmbar.
Mit Gummidichtung an den Luft-Anschlussstutzen.
Regelung/Pumpengruppe bauseits berücksichtigen.
Technische Daten
Einbaulage : senkrecht / waagerecht
Material Gehäuse : Stahlblech, verzinkt
Gewicht : 5,33 kg
Gewicht mit Verpackung : 5,73 kg
Nennweite : 160 mm
Freier Querschnitt : 1.458 cm2
Breite : 305 mm
Höhe : 258 mm
Tiefe : 380 mm
Breite mit Verpackung : 275 mm
Höhe mit Verpackung : 280 mm
Tiefe mit Verpackung : 385 mm
Lufterhitzerart : Wasser
Heizleistung : 3.800 W
Massenstrom : 135 kg/h
Vorlauftemperatur : 70  C
Rücklauftemperatur : 50  C
Max. Wassertemperatur : 100  C
Max. Wasserdruck : 6 bar
Druckdifferenz Wasser : 6.700 Pa
Verpackungseinheit : 1 Stück
Sortiment : C
GTIN (EAN) : 4012799821182
Hersteller: MAICO
WRH 16-2 Wasser-Lufterhitzer
Artikelnummer: 0082.0118
Menge: 1,000 Stck

**10.2307 WRH 20-2 Wasser-Lufterhitzer Wasser-Lufterhitzer, Stahlblech, verzinkt, 5,0 kW, DN 200**
Wasser-Lufterhitzer für lüftungstechnische Anlagen.
Anschlüsse aus Kupfer.
Gehäusedeckel für Wartungsarbeiten abnehmbar.
Mit Gummidichtung an den Luft-Anschlussstutzen.
Regelung/Pumpengruppe bauseits berücksichtigen.
Technische Daten
Einbaulage : senkrecht / waagerecht
Material Gehäuse : Stahlblech, verzinkt
Gewicht : 5,23 kg
Gewicht mit Verpackung : 5,61 kg
Nennweite : 200 mm
Freier Querschnitt : 1.701 cm2
Breite : 305 mm
Höhe : 258 mm
Tiefe : 380 mm
Breite mit Verpackung : 375 mm
Höhe mit Verpackung : 285 mm
Tiefe mit Verpackung : 381 mm
Lufterhitzerart : Wasser
Heizleistung : 5.000 W
Massenstrom : 210 kg/h
Vorlauftemperatur : 70  C
Rücklauftemperatur : 50  C
Max. Wassertemperatur : 100  C
Max. Wasserdruck : 6 bar
Druckdifferenz Wasser : 11.100 Pa
Verpackungseinheit : 1 Stück
Sortiment : C
GTIN (EAN) : 4012799821199
Hersteller: MAICO
WRH 20-2 Wasser-Lufterhitzer
Artikelnummer: 0082.0119
Menge: 1,000 Stck

**10.2308 WRH 25-4 Wasser-Lufterhitzer Wasser-Lufterhitzer, Stahlblech, verzinkt, 8,3 kW, DN 250**
Wasser-Lufterhitzer für lüftungstechnische Anlagen.
Anschlüsse aus Kupfer.
Gehäusedeckel für Wartungsarbeiten abnehmbar.
Mit Gummidichtung an den Luft-Anschlussstutzen.
Regelung/Pumpengruppe bauseits berücksichtigen.
Technische Daten
Einbaulage : senkrecht / waagerecht
Material Gehäuse : Stahlblech, verzinkt
Gewicht : 7,57 kg
Gewicht mit Verpackung : 8,1 kg
Nennweite : 250 mm
Freier Querschnitt : 2.268 cm2
Breite : 385 mm
Höhe : 333 mm
Tiefe : 380 mm
Breite mit Verpackung : 425 mm
Höhe mit Verpackung : 355 mm
Tiefe mit Verpackung : 381 mm
Lufterhitzerart : Wasser
Heizleistung : 8.300 W
Massenstrom : 233 kg/h
Vorlauftemperatur : 70  C
Rücklauftemperatur : 50  C
Max. Wassertemperatur : 100  C
Max. Wasserdruck : 6 bar
Druckdifferenz Wasser : 5.300 Pa
Verpackungseinheit : 1 Stück
Sortiment : C
GTIN (EAN) : 4012799821205
Hersteller: MAICO
WRH 25-4 Wasser-Lufterhitzer
Artikelnummer: 0082.0120
Menge: 1,000 Stck

**10.2309 WRH 31-6 Wasser-Lufterhitzer Wasser-Lufterhitzer, Stahlblech, verzinkt, 13,1 kW, DN 315**
Wasser-Lufterhitzer für lüftungstechnische Anlagen.
Anschlüsse aus Kupfer.
Gehäusedeckel für Wartungsarbeiten abnehmbar.
Mit Gummidichtung an den Luft-Anschlussstutzen.
Regelung/Pumpengruppe bauseits berücksichtigen.
Technische Daten
Einbaulage : senkrecht / waagerecht
Material Gehäuse : Stahlblech, verzinkt
Gewicht : 9,86 kg
Gewicht mit Verpackung : 10,5 kg
Nennweite : 315 mm
Freier Querschnitt : 3.240 cm2
Breite : 460 mm
Höhe : 408 mm
Tiefe : 380 mm
Breite mit Verpackung : 500 mm
Höhe mit Verpackung : 430 mm
Tiefe mit Verpackung : 385 mm
Lufterhitzerart : Wasser
Heizleistung : 13.100 W
Massenstrom : 525 kg/h
Vorlauftemperatur : 70  C
Rücklauftemperatur : 50  C
Max. Wassertemperatur : 100  C
Max. Wasserdruck : 6 bar
Druckdifferenz Wasser : 6.700 Pa
Verpackungseinheit : 1 Stück
Sortiment : C
GTIN (EAN) : 4012799821212
Hersteller: MAICO
WRH 31-6 Wasser-Lufterhitzer
Artikelnummer: 0082.0121
Menge: 1,000 Stck

**10.2310 WRH 40-9 Wasser-Lufterhitzer Wasser-Lufterhitzer, Stahlblech, verzinkt, 20,6 kW, DN 400**
Wasser-Lufterhitzer für lüftungstechnische Anlagen.
Anschlüsse aus Kupfer.
Gehäusedeckel für Wartungsarbeiten abnehmbar.
Mit Gummidichtung an den Luft-Anschlussstutzen.
Regelung/Pumpengruppe bauseits berücksichtigen.
Technische Daten
Einbaulage : senkrecht / waagerecht
Material Gehäuse : Stahlblech, verzinkt
Gewicht : 12,99 kg
Gewicht mit Verpackung : 13,83 kg
Nennweite : 400 mm
Freier Querschnitt : 4.050 cm2
Breite : 540 mm
Höhe : 483 mm
Tiefe : 440 mm
Breite mit Verpackung : 530 mm
Höhe mit Verpackung : 430 mm
Tiefe mit Verpackung : 590 mm
Lufterhitzerart : Wasser
Heizleistung : 20.600 W
Massenstrom : 850 kg/h
Vorlauftemperatur : 70  C
Rücklauftemperatur : 50  C
Max. Wassertemperatur : 100  C
Max. Wasserdruck : 6 bar
Druckdifferenz Wasser : 8.300 Pa
Verpackungseinheit : 1 Stück
Sortiment : C
GTIN (EAN) : 4012799821229
Hersteller: MAICO
WRH 40-9 Wasser-Lufterhitzer
Artikelnummer: 0082.0122
Menge: 1,000 Stck

**10.2311 WH M4004 Wasser-Lufterhitzer Wasserheizregister zum Anbau an das RLT FLAT 400. Bestellung mit dem R**
Das Wasser-/Luft-Nachheizregister [WH] ermöglicht eine
komfortable Temperaturregelung.
Das leistungsfähige Wasser-/Luft-Nachheizregister wird
anschlussfertig als Modul geliefert, inkl.
Frostschutzsensor.
Technische Daten
Medium : Wasser
Max. Betriebsdruck :
Temperatur Medium max. :
Registercode : M 25x22-3/8 C S 9T 2R 220A 2.5P 1NC
Einbauort : Decke
Material : Metall
Farbe : telegrau, ähnlich RAL 7047
Gewicht : 79 kg
Gewicht mit Verpackung : 86,9 kg
Breite : 642 mm
Höhe : 324 mm
Tiefe : 556 mm
Breite mit Verpackung : 762 mm
Höhe mit Verpackung : 586 mm
Tiefe mit Verpackung : 676 mm
Heizleistung : 1.960 W
Verpackungseinheit : 1 Stück
Sortiment : X
GTIN (EAN) : 4012799321293
Hersteller: MAICO
WH M4004H HC1 Wasser-Lufterhitzer
Artikelnummer: 0043.2830
Menge: 1,000 Stck

**10.2312 WH M4007 Wasser-Lufterhitzer Wasserheizregister zum Anbau an das RLT FLAT 700. Bestellung mit dem R**
Das Wasser-/Luft-Nachheizregister [WH] ermöglicht eine
komfortable Temperaturregelung.
Das leistungsfähige Wasser-/Luft-Nachheizregister wird
anschlussfertig als Modul geliefert, inkl.
Frostschutzsensor.
Technische Daten
Medium : Wasser
Max. Betriebsdruck :
Temperatur Medium max. :
Registercode : M 25x22-3/8 C S 9T 2R 350A 2.5P 3NC
Einbauort : Decke
Material : Metall
Farbe : telegrau, ähnlich RAL 7047
Gewicht : 83 kg
Gewicht mit Verpackung : 91,3 kg
Breite : 642 mm
Höhe : 346 mm
Tiefe : 659 mm
Breite mit Verpackung : 762 mm
Höhe mit Verpackung : 586 mm
Tiefe mit Verpackung : 779 mm
Heizleistung : 2.410 W
Verpackungseinheit : 1 Stück
Sortiment : X
GTIN (EAN) : 4012799321309
Hersteller: MAICO
WH M4007H HC1 Wasser-Lufterhitzer
Artikelnummer: 0043.2831
Menge: 1,000 Stck

**10.2313 WH M4012 Wasser-Lufterhitzer Wasserheizregister zum Anbau an das RLT FLAT 1200. Bestellung mit dem**
Das Wasser-/Luft-Nachheizregister [WH] ermöglicht eine
komfortable Temperaturregelung.
Das leistungsfähige Wasser-/Luft-Nachheizregister wird
anschlussfertig als Modul geliefert, inkl.
Frostschutzsensor.
Technische Daten
Medium : Wasser
Max. Betriebsdruck :
Temperatur Medium max. :
Registercode : M 25x22-3/8 C S 10T 2R 400A 2.1P 2NC
Einbauort : Decke
Material : Metall
Farbe : telegrau, ähnlich RAL 7047
Gewicht : 87 kg
Gewicht mit Verpackung : 95,7 kg
Breite : 642 mm
Höhe : 386 mm
Tiefe : 761 mm
Breite mit Verpackung : 762 mm
Höhe mit Verpackung : 626 mm
Tiefe mit Verpackung : 881 mm
Heizleistung : 2.740 W
Verpackungseinheit : 1 Stück
Sortiment : X
GTIN (EAN) : 4012799321316
Hersteller: MAICO
WH M4012H HC1 Wasser-Lufterhitzer
Artikelnummer: 0043.2832
Menge: 1,000 Stck

**10.2314 WH M4020 Wasser-Lufterhitzer Wasserheizregister zum Anbau an das RLT FLAT 2000. Bestellung mit dem**
Das Wasser-/Luft-Nachheizregister [WH] ermöglicht eine
komfortable Temperaturregelung.
Das leistungsfähige Wasser-/Luft-Nachheizregister wird
anschlussfertig als Modul geliefert, inkl.
Frostschutzsensor.
Technische Daten
Medium : Wasser
Max. Betriebsdruck :
Temperatur Medium max. :
Registercode : M 25x22-3/8 C S 12T 4R 550A 2.5P 4NC
Einbauort : Decke
Material : Metall
Farbe : telegrau, ähnlich RAL 7047
Gewicht : 92 kg
Gewicht mit Verpackung : 101,2 kg
Breite : 642 mm
Höhe : 406 mm
Tiefe : 906 mm
Breite mit Verpackung : 762 mm
Höhe mit Verpackung : 667 mm
Tiefe mit Verpackung : 1.024 mm
Heizleistung : 25.390 W
Verpackungseinheit : 1 Stück
Sortiment : X
GTIN (EAN) : 4012799321323
Hersteller: MAICO
WH M4020H HC1 Wasser-Lufterhitzer
Artikelnummer: 0043.2833
Menge: 1,000 Stck

**10.2315 WH M4027 Wasser-Lufterhitzer Wasserheizregister zum Anbau an das RLT FLAT 2700. Bestellung mit dem**
Das Wasser-/Luft-Nachheizregister [WH] ermöglicht eine
komfortable Temperaturregelung.
Das leistungsfähige Wasser-/Luft-Nachheizregister wird
anschlussfertig als Modul geliefert, inkl.
Frostschutzsensor.
Technische Daten
Medium : Wasser
Max. Betriebsdruck :
Temperatur Medium max. :
Registercode : M 25x22-3/8 F S 16T 2R 710A 2.1P 8NC
Einbauort : Decke
Material : Metall
Farbe : telegrau, ähnlich RAL 7047
Gewicht : 99 kg
Gewicht mit Verpackung : 108,9 kg
Breite : 642 mm
Höhe : 488 mm
Tiefe : 1.081 mm
Breite mit Verpackung : 762 mm
Höhe mit Verpackung : 728 mm
Tiefe mit Verpackung : 1.201 mm
Heizleistung : 2.500 W
Verpackungseinheit : 1 Stück
Sortiment : X
GTIN (EAN) : 4012799321330
Hersteller: MAICO
WH M4027H HC1 Wasser-Lufterhitzer
Artikelnummer: 0043.2834
Menge: 1,000 Stck

**10.2316 WH-MV451 Wasser-Lufterhitzer Wasser-Lufterhitzer HC1 NC. Bestellung mit dem RLT 1200 MV4512H notwen**
Bestellungshinweis:
Artikelbestellung als Ersatzteil unter folgender
Artikelnummer: E040.2500.0300
Merkmale :
Das Wasser-/Luft-Nachheizregister [WH] ermöglicht eine
komfortable Temperaturregelung.
Das leistungsfähige Wasser-/Luft-Nachheizregister ist
anschlussfertig in RLT-Gerät eingebaut.
Heizleistung gemäß technischen Daten.
Technische Daten
Medium : Wasser / 16 bar / 110  C
Max. Betriebsdruck : 16 bar
Temperatur Medium max. : 110  C
Material Wärmeübertrager : Aluminiumlamellen,
Carbonstahlrohre, Stahlblechgehäuse
Anwendung : Hohe Temperaturspreizung
Registercode : M 25x22 3/8 C S 14T 2R 340A 2.8P 2NC
Einbauort : Zuluftkammer im RLT-Gerät
Farbe : unlackiert
Gewicht : 6 kg
Gewicht mit Verpackung : 7,08 kg
Anschlussdurchmesser Warmwasser : 1/2" AG
Breite : 110 mm
Höhe : 400 mm
Tiefe : 610 mm
Breite mit Verpackung : 230 mm
Höhe mit Verpackung : 640 mm
Tiefe mit Verpackung : 685 mm
Heizleistung : 8.860 W
Verpackungseinheit : 1 Stück
Sortiment : X
GTIN (EAN) : 4012799985143
Hersteller: MAICO
WH-MV4512-H-HC1 2NC Wasser-Lufterhitzer
Artikelnummer: 0043.2565
Menge: 1,000 Stck

**10.2317 WH-MV451 Wasser-Lufterhitzer Wasser-Lufterhitzer HC2 3NC. Bestellung mit dem RLT 1200 MV4512H notwe**
Bestellungshinweis:
Artikelbestellung als Ersatzteil unter folgender
Artikelnummer: E040.2500.0400
Merkmale :
Das Wasser-/Luft-Nachheizregister [WH] ermöglicht eine
komfortable Temperaturregelung.
Das leistungsfähige Wasser-/Luft-Nachheizregister ist
anschlussfertig in RLT-Gerät eingebaut.
Heizleistung gemäß technischen Daten.
Technische Daten
Medium : Wasser / 16 bar / 110  C
Max. Betriebsdruck : 16 bar
Temperatur Medium max. : 110  C
Material Wärmeübertrager : Aluminiumlamellen,
Carbonstahlrohre, Stahlblechgehäuse
Anwendung : Mittlere Temperaturspreizung
Registercode : M 25x22 3/8 C S 14T 2R 340A 2.8P 3NC
Einbauort : Zuluftkammer im RLT-Gerät
Farbe : unlackiert
Gewicht : 6 kg
Gewicht mit Verpackung : 7,08 kg
Anschlussdurchmesser Warmwasser : 1/2" AG
Breite : 110 mm
Höhe : 400 mm
Tiefe : 610 mm
Breite mit Verpackung : 230 mm
Höhe mit Verpackung : 640 mm
Tiefe mit Verpackung : 685 mm
Heizleistung : 8.500 W
Verpackungseinheit : 1 Stück
Sortiment : X
GTIN (EAN) : 4012799985150
Hersteller: MAICO
WH-MV4512-H-HC2 3NC Wasser-Lufterhitzer
Artikelnummer: 0043.2566
Menge: 1,000 Stck

**10.2318 WH-MV451 Wasser-Lufterhitzer Wasser-Lufterhitzer HC3 4NC. Bestellung mit dem RLT 1200 MV4512H notwe**
Bestellungshinweis:
Artikelbestellung als Ersatzteil unter folgender
Artikelnummer: E040.2500.0500
Merkmale :
Das Wasser-/Luft-Nachheizregister [WH] ermöglicht eine
komfortable Temperaturregelung.
Das leistungsfähige Wasser-/Luft-Nachheizregister ist
anschlussfertig in RLT-Gerät eingebaut.
Heizleistung gemäß technischen Daten.
Technische Daten
Medium : Wasser / 16 bar / 110  C
Max. Betriebsdruck : 16 bar
Temperatur Medium max. : 110  C
Material Wärmeübertrager : Aluminiumlamellen,
Carbonstahlrohre, Stahlblechgehäuse
Anwendung : Niedrige Temperaturspreizung
Registercode : M 25x22 3/8 C S 14T 2R 340A 2.8P 4NC
Einbauort : Zuluftkammer im RLT-Gerät
Farbe : unlackiert
Gewicht : 6,4 kg
Gewicht mit Verpackung : 7,55 kg
Anschlussdurchmesser Warmwasser : 3/4" AG
Breite : 110 mm
Höhe : 400 mm
Tiefe : 610 mm
Breite mit Verpackung : 230 mm
Höhe mit Verpackung : 640 mm
Tiefe mit Verpackung : 685 mm
Heizleistung : 8.150 W
Verpackungseinheit : 1 Stück
Sortiment : X
GTIN (EAN) : 4012799985167
Hersteller: MAICO
WH-MV4512-H-HC3 4NC Wasser-Lufterhitzer
Artikelnummer: 0043.2567
Menge: 1,000 Stck

**10.2319 WH-MV451 Wasser-Lufterhitzer Wasser-Lufterhitzer HC1 2NC. Bestellung mit dem RLT 1600 MV4516H notwe**
Bestellungshinweis:
Artikelbestellung als Ersatzteil unter folgender
Artikelnummer: E040.2512.0300
Merkmale :
Das Wasser-/Luft-Nachheizregister [WH] ermöglicht eine
komfortable Temperaturregelung.
Das leistungsfähige Wasser-/Luft-Nachheizregister ist
anschlussfertig in RLT-Gerät eingebaut.
Heizleistung gemäß technischen Daten.
Technische Daten
Medium : Wasser / 16 bar / 110  C
Max. Betriebsdruck : 16 bar
Temperatur Medium max. : 110  C
Material Wärmeübertrager : Aluminiumlamellen,
Carbonstahlrohre, Stahlblechgehäuse
Anwendung : Hohe Temperaturspreizung
Registercode : M 25x22 3/8 C S 14T 2R 340A 2.1P 2NC
Einbauort : Zuluftkammer im RLT-Gerät
Farbe : unlackiert
Gewicht : 6,2 kg
Gewicht mit Verpackung : 7,32 kg
Anschlussdurchmesser Warmwasser : 1/2" AG
Breite : 110 mm
Höhe : 400 mm
Tiefe : 610 mm
Breite mit Verpackung : 230 mm
Höhe mit Verpackung : 640 mm
Tiefe mit Verpackung : 685 mm
Heizleistung : 12.960 W
Verpackungseinheit : 1 Stück
Sortiment : X
GTIN (EAN) : 4012799985204
Hersteller: MAICO
WH-MV4516-H-HC1 2NC Wasser-Lufterhitzer
Artikelnummer: 0043.2573
Menge: 1,000 Stck

**10.2320 WH-MV451 Wasser-Lufterhitzer Wasser-Lufterhitzer HC2 3NC. Bestellung mit dem RLT 1600 MV4516H notwe**
Bestellungshinweis:
Artikelbestellung als Ersatzteil unter folgender
Artikelnummer: E040.2512.0400
Merkmale :
Das Wasser-/Luft-Nachheizregister [WH] ermöglicht eine
komfortable Temperaturregelung.
Das leistungsfähige Wasser-/Luft-Nachheizregister ist
anschlussfertig in RLT-Gerät eingebaut.
Heizleistung gemäß technischen Daten.
Technische Daten
Medium : Wasser / 16 bar / 110  C
Max. Betriebsdruck : 16 bar
Temperatur Medium max. : 110  C
Material Wärmeübertrager : Aluminiumlamellen,
Carbonstahlrohre, Stahlblechgehäuse
Anwendung : Mittlere Temperaturspreizung
Registercode : M 25x22 3/8 C S 14T 2R 340A 2.1P 3NC
Einbauort : Zuluftkammer im RLT-Gerät
Farbe : unlackiert
Gewicht : 6,2 kg
Gewicht mit Verpackung : 7,32 kg
Anschlussdurchmesser Warmwasser : 1/2" AG
Breite : 110 mm
Höhe : 400 mm
Tiefe : 610 mm
Breite mit Verpackung : 230 mm
Höhe mit Verpackung : 640 mm
Tiefe mit Verpackung : 685 mm
Heizleistung : 12.340 W
Verpackungseinheit : 1 Stück
Sortiment : X
GTIN (EAN) : 4012799985211
Hersteller: MAICO
WH-MV4516-H-HC2 3NC Wasser-Lufterhitzer
Artikelnummer: 0043.2574
Menge: 1,000 Stck

**10.2321 WH-MV451 Wasser-Lufterhitzer Wasser-Lufterhitzer HC3 4NC. Bestellung mit dem RLT 1600 MV4516H notwe**
Bestellungshinweis:
Artikelbestellung als Ersatzteil unter folgender
Artikelnummer: E040.2512.0500
Merkmale :
Das Wasser-/Luft-Nachheizregister [WH] ermöglicht eine
komfortable Temperaturregelung.
Das leistungsfähige Wasser-/Luft-Nachheizregister ist
anschlussfertig in RLT-Gerät eingebaut.
Heizleistung gemäß technischen Daten.
Technische Daten
Medium : Wasser / 16 bar / 110  C
Max. Betriebsdruck : 16 bar
Temperatur Medium max. : 110  C
Material Wärmeübertrager : Aluminiumlamellen,
Carbonstahlrohre, Stahlblechgehäuse
Anwendung : Niedrige Temperaturspreizung
Registercode : M 25x22 3/8 C S 14T 2R 340A 2.1P 4NC
Einbauort : Zuluftkammer im RLT-Gerät
Farbe : unlackiert
Gewicht : 6,6 kg
Gewicht mit Verpackung : 7,79 kg
Anschlussdurchmesser Warmwasser : 3/4" AG
Breite : 110 mm
Höhe : 400 mm
Tiefe : 610 mm
Breite mit Verpackung : 230 mm
Höhe mit Verpackung : 640 mm
Tiefe mit Verpackung : 685 mm
Heizleistung : 11.830 W
Verpackungseinheit : 1 Stück
Sortiment : X
GTIN (EAN) : 4012799985228
Hersteller: MAICO
WH-MV4516-H-HC3 4NC Wasser-Lufterhitzer
Artikelnummer: 0043.2575
Menge: 1,000 Stck

**10.2322 WH-MV452 Wasser-Lufterhitzer Wasser-Lufterhitzer HC1 3NC. Bestellung mit dem RLT 2300 MV4523H notwe**
Bestellungshinweis:
Artikelbestellung als Ersatzteil unter folgender
Artikelnummer: E040.2524.0300
Merkmale :
Das Wasser-/Luft-Nachheizregister [WH] ermöglicht eine
komfortable Temperaturregelung.
Das leistungsfähige Wasser-/Luft-Nachheizregister ist
anschlussfertig in RLT-Gerät eingebaut.
Heizleistung gemäß technischen Daten.
Technische Daten
Medium : Wasser / 16 bar / 110  C
Max. Betriebsdruck : 16 bar
Temperatur Medium max. : 110  C
Material Wärmeübertrager : Aluminiumlamellen,
Carbonstahlrohre, Stahlblechgehäuse
Anwendung : Hohe Temperaturspreizung
Registercode : M 25x22 3/8 C S 18T 2R 440A 2.5P 3NC
Einbauort : Zuluftkammer im RLT-Gerät
Farbe : unlackiert
Gewicht : 8 kg
Gewicht mit Verpackung : 9,44 kg
Anschlussdurchmesser Warmwasser : 1/2" AG
Breite : 110 mm
Höhe : 500 mm
Tiefe : 710 mm
Breite mit Verpackung : 230 mm
Höhe mit Verpackung : 740 mm
Tiefe mit Verpackung : 785 mm
Heizleistung : 17.320 W
Verpackungseinheit : 1 Stück
Sortiment : X
GTIN (EAN) : 4012799985266
Hersteller: MAICO
WH-MV4523-H-HC1 3NC Wasser-Lufterhitzer
Artikelnummer: 0043.2581
Menge: 1,000 Stck

**10.2323 WH-MV452 Wasser-Lufterhitzer Wasser-Lufterhitzer HC2 4NC. Bestellung mit dem RLT 2300 MV4523H notwe**
Bestellungshinweis:
Artikelbestellung als Ersatzteil unter folgender
Artikelnummer: E040.2524.0400
Merkmale :
Das Wasser-/Luft-Nachheizregister [WH] ermöglicht eine
komfortable Temperaturregelung.
Das leistungsfähige Wasser-/Luft-Nachheizregister ist
anschlussfertig in RLT-Gerät eingebaut.
Heizleistung gemäß technischen Daten.
Technische Daten
Medium : Wasser / 16 bar / 110  C
Max. Betriebsdruck : 16 bar
Temperatur Medium max. : 110  C
Material Wärmeübertrager : Aluminiumlamellen,
Carbonstahlrohre, Stahlblechgehäuse
Anwendung : Mittlere Temperaturspreizung
Registercode : M 25x22 3/8 C S 18T 2R 440A 2.5P 4NC
Einbauort : Zuluftkammer im RLT-Gerät
Farbe : unlackiert
Gewicht : 8,5 kg
Gewicht mit Verpackung : 10,03 kg
Anschlussdurchmesser Warmwasser : 3/4" AG
Breite : 110 mm
Höhe : 500 mm
Tiefe : 710 mm
Breite mit Verpackung : 230 mm
Höhe mit Verpackung : 740 mm
Tiefe mit Verpackung : 785 mm
Heizleistung : 17.040 W
Verpackungseinheit : 1 Stück
Sortiment : X
GTIN (EAN) : 4012799985273
Hersteller: MAICO
WH-MV4523-H-HC2 4NC Wasser-Lufterhitzer
Artikelnummer: 0043.2582
Menge: 1,000 Stck

**10.2324 WH-MV452 Wasser-Lufterhitzer Wasser-Lufterhitzer HC3 6NC. Bestellung mit dem RLT 2300 MV4523H notwe**
Bestellungshinweis:
Artikelbestellung als Ersatzteil unter folgender
Artikelnummer: E040.2524.0500
Merkmale :
Das Wasser-/Luft-Nachheizregister [WH] ermöglicht eine
komfortable Temperaturregelung.
Das leistungsfähige Wasser-/Luft-Nachheizregister ist
anschlussfertig in RLT-Gerät eingebaut.
Heizleistung gemäß technischen Daten.
Technische Daten
Medium : Wasser / 16 bar / 110  C
Max. Betriebsdruck : 16 bar
Temperatur Medium max. : 110  C
Material Wärmeübertrager : Aluminiumlamellen,
Carbonstahlrohre, Stahlblechgehäuse
Anwendung : Niedrige Temperaturspreizung
Registercode : M 25x22 3/8 C S 18T 2R 440A 2.5P 6NC
Einbauort : Zuluftkammer im RLT-Gerät
Farbe : unlackiert
Gewicht : 8,5 kg
Gewicht mit Verpackung : 10,03 kg
Anschlussdurchmesser Warmwasser : 3/4" AG
Breite : 110 mm
Höhe : 500 mm
Tiefe : 710 mm
Breite mit Verpackung : 230 mm
Höhe mit Verpackung : 740 mm
Tiefe mit Verpackung : 785 mm
Heizleistung : 16.190 W
Verpackungseinheit : 1 Stück
Sortiment : X
GTIN (EAN) : 4012799985280
Hersteller: MAICO
WH-MV4523-H-HC3 6NC Wasser-Lufterhitzer
Artikelnummer: 0043.2583
Menge: 1,000 Stck

**10.2325 WH-MV454 Wasser-Lufterhitzer Wasser-Lufterhitzer HC1 6NC. Bestellung mit dem RLT 4000 MV4540H notwe**
Bestellungshinweis:
Artikelbestellung als Ersatzteil unter folgender
Artikelnummer: E040.2536.0300
Merkmale :
Das Wasser-/Luft-Nachheizregister [WH] ermöglicht eine
komfortable Temperaturregelung.
Das leistungsfähige Wasser-/Luft-Nachheizregister ist
anschlussfertig in RLT-Gerät eingebaut.
Heizleistung gemäß technischen Daten.
Technische Daten
Medium : Wasser / 16 bar / 110  C
Max. Betriebsdruck : 16 bar
Temperatur Medium max. : 110  C
Material Wärmeübertrager : Aluminiumlamellen,
Carbonstahlrohre, Stahlblechgehäuse
Anwendung : Hohe Temperaturspreizung
Registercode : M 25x22 3/8 C S 32T 2R 540A 2.8P 6NC
Einbauort : Zuluftkammer im RLT-Gerät
Farbe : unlackiert
Gewicht : 14 kg
Gewicht mit Verpackung : 16,52 kg
Anschlussdurchmesser Warmwasser : 3/4" AG
Breite : 110 mm
Höhe : 850 mm
Tiefe : 820 mm
Breite mit Verpackung : 230 mm
Höhe mit Verpackung : 1.130 mm
Tiefe mit Verpackung : 840 mm
Heizleistung : 30.840 W
Verpackungseinheit : 1 Stück
Sortiment : X
GTIN (EAN) : 4012799985327
Hersteller: MAICO
WH-MV4540-H-HC1 6NC Wasser-Lufterhitzer
Artikelnummer: 0043.2589
Menge: 1,000 Stck

**10.2326 WH-MV454 Wasser-Lufterhitzer Wasser-Lufterhitzer HC2 8NC. Bestellung mit dem RLT 4000 MV4540H notwe**
Bestellungshinweis:
Artikelbestellung als Ersatzteil unter folgender
Artikelnummer: E040.2536.0400
Merkmale :
Das Wasser-/Luft-Nachheizregister [WH] ermöglicht eine
komfortable Temperaturregelung.
Das leistungsfähige Wasser-/Luft-Nachheizregister ist
anschlussfertig in RLT-Gerät eingebaut.
Heizleistung gemäß technischen Daten.
Technische Daten
Medium : Wasser / 16 bar / 110  C
Max. Betriebsdruck : 16 bar
Temperatur Medium max. : 110  C
Material Wärmeübertrager : Aluminiumlamellen,
Carbonstahlrohre, Stahlblechgehäuse
Anwendung : Mittlere Temperaturspreizung
Registercode : M 25x22 3/8 C S 32T 2R 540A 2.8P 8NC
Einbauort : Zuluftkammer im RLT-Gerät
Farbe : unlackiert
Gewicht : 16,1 kg
Gewicht mit Verpackung : 19 kg
Anschlussdurchmesser Warmwasser : 1" AG
Breite : 110 mm
Höhe : 850 mm
Tiefe : 820 mm
Breite mit Verpackung : 230 mm
Höhe mit Verpackung : 1.130 mm
Tiefe mit Verpackung : 840 mm
Heizleistung : 31.870 W
Verpackungseinheit : 1 Stück
Sortiment : X
GTIN (EAN) : 4012799985334
Hersteller: MAICO
WH-MV4540-H-HC2 8NC Wasser-Lufterhitzer
Artikelnummer: 0043.2590
Menge: 1,000 Stck

**10.2327 WH-MV454 Wasser-Lufterhitzer Wasser-Lufterhitzer HC3 10NC. Bestellung mit dem RLT 4000 MV4540H notw**
Bestellungshinweis:
Artikelbestellung als Ersatzteil unter folgender
Artikelnummer: E040.2536.0500
Merkmale :
Das Wasser-/Luft-Nachheizregister [WH] ermöglicht eine
komfortable Temperaturregelung.
Das leistungsfähige Wasser-/Luft-Nachheizregister ist
anschlussfertig in RLT-Gerät eingebaut.
Heizleistung gemäß technischen Daten.
Technische Daten
Medium : Wasser / 16 bar / 110  C
Max. Betriebsdruck : 16 bar
Temperatur Medium max. : 110  C
Material Wärmeübertrager : Aluminiumlamellen,
Carbonstahlrohre, Stahlblechgehäuse
Anwendung : Niedrige Temperaturspreizung
Registercode : M 25x22 3/8 C S 32T 2R 540A 2.8P 10NC
Einbauort : Zuluftkammer im RLT-Gerät
Farbe : unlackiert
Gewicht : 15,3 kg
Gewicht mit Verpackung : 18,05 kg
Anschlussdurchmesser Warmwasser : 1 1/4" AG
Breite : 110 mm
Höhe : 850 mm
Tiefe : 820 mm
Breite mit Verpackung : 230 mm
Höhe mit Verpackung : 1.130 mm
Tiefe mit Verpackung : 840 mm
Heizleistung : 31.870 W
Verpackungseinheit : 1 Stück
Sortiment : X
GTIN (EAN) : 4012799985341
Hersteller: MAICO
WH-MV4540-H-HC3 10NC Wasser-Lufterhitzer
Artikelnummer: 0043.2591
Menge: 1,000 Stck

**10.2328 WH-MV455 Wasser-Lufterhitzer Wasser-Lufterhitzer HC1 7NC. Bestellung mit dem RLT 5500 MV4555H notwe**
Bestellungshinweis:
Artikelbestellung als Ersatzteil unter folgender
Artikelnummer: E040.2548.0300
Merkmale :
Das Wasser-/Luft-Nachheizregister [WH] ermöglicht eine
komfortable Temperaturregelung.
Das leistungsfähige Wasser-/Luft-Nachheizregister ist
anschlussfertig in RLT-Gerät eingebaut.
Heizleistung gemäß technischen Daten.
Technische Daten
Medium : Wasser / 16 bar / 110  C
Max. Betriebsdruck : 16 bar
Temperatur Medium max. : 110  C
Material Wärmeübertrager : Aluminiumlamellen,
Carbonstahlrohre, Stahlblechgehäuse
Anwendung : Hohe Temperaturspreizung
Registercode : M 25x22 3/8 C S 44T 2R 600A 2.8P 7NC
Einbauort : Zuluftkammer im RLT-Gerät
Farbe : unlackiert
Gewicht : 22,6 kg
Gewicht mit Verpackung : 26,67 kg
Anschlussdurchmesser Warmwasser : 1" AG
Breite : 110 mm
Höhe : 1.150 mm
Tiefe : 1.245 mm
Breite mit Verpackung : 230 mm
Höhe mit Verpackung : 1.295 mm
Tiefe mit Verpackung : 1.390 mm
Heizleistung : 45.070 W
Verpackungseinheit : 1 Stück
Sortiment : X
GTIN (EAN) : 4012799985396
Hersteller: MAICO
WH-MV4555-H-HC1 7NC Wasser-Lufterhitzer
Artikelnummer: 0043.2597
Menge: 1,000 Stck

**10.2329 WH-MV455 Wasser-Lufterhitzer Wasser-Lufterhitzer HC2 11NC. Bestellung mit dem RLT 5500 MV4555H notw**
Bestellungshinweis:
Artikelbestellung als Ersatzteil unter folgender
Artikelnummer: E040.2548.0400
Merkmale :
Das Wasser-/Luft-Nachheizregister [WH] ermöglicht eine
komfortable Temperaturregelung.
Das leistungsfähige Wasser-/Luft-Nachheizregister ist
anschlussfertig in RLT-Gerät eingebaut.
Heizleistung gemäß technischen Daten.
Technische Daten
Medium : Wasser / 16 bar / 110  C
Max. Betriebsdruck : 16 bar
Temperatur Medium max. : 110  C
Material Wärmeübertrager : Aluminiumlamellen,
Carbonstahlrohre, Stahlblechgehäuse
Anwendung : Mittlere Temperaturspreizung
Registercode : M 25x22 3/8 C S 44T 2R 600A 2.8P 11NC
Einbauort : Zuluftkammer im RLT-Gerät
Farbe : unlackiert
Gewicht : 24,6 kg
Gewicht mit Verpackung : 29,03 kg
Anschlussdurchmesser Warmwasser : 1 1/4" AG
Breite : 110 mm
Höhe : 1.150 mm
Tiefe : 1.245 mm
Breite mit Verpackung : 230 mm
Höhe mit Verpackung : 1.295 mm
Tiefe mit Verpackung : 1.390 mm
Heizleistung : 43.730 W
Verpackungseinheit : 1 Stück
Sortiment : X
GTIN (EAN) : 4012799985402
Hersteller: MAICO
WH-MV4555-H-HC2 11NC Wasser-Lufterhitzer
Artikelnummer: 0043.2598
Menge: 1,000 Stck

**10.2330 WH-MV455 Wasser-Lufterhitzer Wasser-Lufterhitzer HC3 14NC. Bestellung mit dem RLT 5500 MV4555H notw**
Bestellungshinweis:
Artikelbestellung als Ersatzteil unter folgender
Artikelnummer: E040.2548.0500
Merkmale :
Das Wasser-/Luft-Nachheizregister [WH] ermöglicht eine
komfortable Temperaturregelung.
Das leistungsfähige Wasser-/Luft-Nachheizregister ist
anschlussfertig in RLT-Gerät eingebaut.
Heizleistung gemäß technischen Daten.
Technische Daten
Medium : Wasser / 16 bar / 110  C
Max. Betriebsdruck : 16 bar
Temperatur Medium max. : 110  C
Material Wärmeübertrager : Aluminiumlamellen,
Carbonstahlrohre, Stahlblechgehäuse
Anwendung : Niedrige Temperaturspreizung
Registercode : M 25x22 3/8 C S 44T 2R 600A 2.8P 14NC
Einbauort : Zuluftkammer im RLT-Gerät
Farbe : unlackiert
Gewicht : 24,6 kg
Gewicht mit Verpackung : 29,03 kg
Anschlussdurchmesser Warmwasser : 1 1/4" AG
Breite : 110 mm
Höhe : 1.150 mm
Tiefe : 1.245 mm
Breite mit Verpackung : 230 mm
Höhe mit Verpackung : 1.295 mm
Tiefe mit Verpackung : 1.390 mm
Heizleistung : 42.750 W
Verpackungseinheit : 1 Stück
Sortiment : X
GTIN (EAN) : 4012799985419
Hersteller: MAICO
WH-MV4555-H-HC3 14NC Wasser-Lufterhitzer
Artikelnummer: 0043.2599
Menge: 1,000 Stck

**10.2331 WH-MV451 Wasser-Lufterhitzer Wasser-Lufterhitzer HC1 2NC. Bestellung mit dem RLT 1200 MV4512V notwe**
Bestellungshinweis:
Artikelbestellung als Ersatzteil unter folgender
Artikelnummer: E040.2500.0600
Merkmale :
Das Wasser-/Luft-Nachheizregister [WH] ermöglicht eine
komfortable Temperaturregelung.
Das leistungsfähige Wasser-/Luft-Nachheizregister ist
anschlussfertig in RLT-Gerät eingebaut.
Heizleistung gemäß technischen Daten.
Technische Daten
Medium : Wasser / 16 bar / 110  C
Max. Betriebsdruck : 16 bar
Temperatur Medium max. : 110  C
Material Wärmeübertrager : Aluminiumlamellen,
Carbonstahlrohre, Stahlblechgehäuse
Anwendung : Hohe Temperaturspreizung
Registercode : M 25x22 3/8 C S 14T 2R 340A 2.8P 2NC
Einbauort : Zuluftkammer im RLT-Gerät
Farbe : unlackiert
Gewicht : 6 kg
Gewicht mit Verpackung : 7,08 kg
Anschlussdurchmesser Warmwasser : 1/2" AG
Breite : 110 mm
Höhe : 400 mm
Tiefe : 610 mm
Breite mit Verpackung : 230 mm
Höhe mit Verpackung : 640 mm
Tiefe mit Verpackung : 685 mm
Heizleistung : 8.860 W
Verpackungseinheit : 1 Stück
Sortiment : X
GTIN (EAN) : 4012799985174
Hersteller: MAICO
WH-MV4512-V-HC1 2NC Wasser-Lufterhitzer
Artikelnummer: 0043.2569
Menge: 1,000 Stck

**10.2332 WH-MV451 Wasser-Lufterhitzer Wasser-Lufterhitzer HC2 3NC. Bestellung mit dem RLT 1200 MV4512V notwe**
Bestellungshinweis:
Artikelbestellung als Ersatzteil unter folgender
Artikelnummer: E040.2500.0700
Merkmale :
Das Wasser-/Luft-Nachheizregister [WH] ermöglicht eine
komfortable Temperaturregelung.
Das leistungsfähige Wasser-/Luft-Nachheizregister ist
anschlussfertig in RLT-Gerät eingebaut.
Heizleistung gemäß technischen Daten.
Technische Daten
Medium : Wasser / 16 bar / 110  C
Max. Betriebsdruck : 16 bar
Temperatur Medium max. : 110  C
Material Wärmeübertrager : Aluminiumlamellen,
Carbonstahlrohre, Stahlblechgehäuse
Anwendung : Mittlere Temperaturspreizung
Registercode : M 25x22 3/8 C S 14T 2R 340A 2.8P 3NC
Einbauort : Zuluftkammer im RLT-Gerät
Farbe : unlackiert
Gewicht : 6 kg
Gewicht mit Verpackung : 7,08 kg
Anschlussdurchmesser Warmwasser : 1/2" AG
Breite : 110 mm
Höhe : 400 mm
Tiefe : 610 mm
Breite mit Verpackung : 230 mm
Höhe mit Verpackung : 640 mm
Tiefe mit Verpackung : 685 mm
Heizleistung : 8.500 W
Verpackungseinheit : 1 Stück
Sortiment : X
GTIN (EAN) : 4012799985181
Hersteller: MAICO
WH-MV4512-V-HC2 3NC Wasser-Lufterhitzer
Artikelnummer: 0043.2570
Menge: 1,000 Stck

**10.2333 WH-MV451 Wasser-Lufterhitzer Wasser-Lufterhitzer HC3 4NC. Bestellung mit dem RLT 1200 MV4512V notwe**
Bestellungshinweis:
Artikelbestellung als Ersatzteil unter folgender
Artikelnummer: E040.2500.0800
Merkmale :
Das Wasser-/Luft-Nachheizregister [WH] ermöglicht eine
komfortable Temperaturregelung.
Das leistungsfähige Wasser-/Luft-Nachheizregister ist
anschlussfertig in RLT-Gerät eingebaut.
Heizleistung gemäß technischen Daten.
Technische Daten
Medium : Wasser / 16 bar / 110  C
Max. Betriebsdruck : 16 bar
Temperatur Medium max. : 110  C
Material Wärmeübertrager : Aluminiumlamellen,
Carbonstahlrohre, Stahlblechgehäuse
Anwendung : Niedrige Temperaturspreizung
Registercode : M 25x22 3/8 C S 14T 2R 340A 2.8P 4NC
Einbauort : Zuluftkammer im RLT-Gerät
Farbe : unlackiert
Gewicht : 6,4 kg
Gewicht mit Verpackung : 7,55 kg
Anschlussdurchmesser Warmwasser : 3/4" AG
Breite : 110 mm
Höhe : 400 mm
Tiefe : 610 mm
Breite mit Verpackung : 230 mm
Höhe mit Verpackung : 640 mm
Tiefe mit Verpackung : 685 mm
Heizleistung : 8.150 W
Verpackungseinheit : 1 Stück
Sortiment : X
GTIN (EAN) : 4012799985198
Hersteller: MAICO
WH-MV4512-V-HC3 4NC Wasser-Lufterhitzer
Artikelnummer: 0043.2571
Menge: 1,000 Stck

**10.2334 WH-MV451 Wasser-Lufterhitzer Wasser-Lufterhitzer HC1 2NC. Bestellung mit dem RLT 1600 MV4516V notwe**
Bestellungshinweis:
Artikelbestellung als Ersatzteil unter folgender
Artikelnummer: E040.2512.0600
Merkmale :
Das Wasser-/Luft-Nachheizregister [WH] ermöglicht eine
komfortable Temperaturregelung.
Das leistungsfähige Wasser-/Luft-Nachheizregister ist
anschlussfertig in RLT-Gerät eingebaut.
Heizleistung gemäß technischen Daten.
Technische Daten
Medium : Wasser / 16 bar / 110  C
Max. Betriebsdruck : 16 bar
Temperatur Medium max. : 110  C
Material Wärmeübertrager : Aluminiumlamellen,
Carbonstahlrohre, Stahlblechgehäuse
Anwendung : Hohe Temperaturspreizung
Registercode : M 25x22 3/8 C S 14T 2R 340A 2.1P 2NC
Einbauort : Zuluftkammer im RLT-Gerät
Farbe : unlackiert
Gewicht : 6,2 kg
Gewicht mit Verpackung : 7,32 kg
Anschlussdurchmesser Warmwasser : 1/2" AG
Breite : 110 mm
Höhe : 400 mm
Tiefe : 610 mm
Breite mit Verpackung : 230 mm
Höhe mit Verpackung : 640 mm
Tiefe mit Verpackung : 685 mm
Heizleistung : 12.960 W
Verpackungseinheit : 1 Stück
Sortiment : X
GTIN (EAN) : 4012799985235
Hersteller: MAICO
WH-MV4516-V-HC1 2NC Wasser-Lufterhitzer
Artikelnummer: 0043.2577
Menge: 1,000 Stck

**10.2335 WH-MV451 Wasser-Lufterhitzer Wasser-Lufterhitzer HC2 3NC. Bestellung mit dem RLT 1600 MV4516V notwe**
Bestellungshinweis:
Artikelbestellung als Ersatzteil unter folgender
Artikelnummer: E040.2512.0700
Merkmale :
Das Wasser-/Luft-Nachheizregister [WH] ermöglicht eine
komfortable Temperaturregelung.
Das leistungsfähige Wasser-/Luft-Nachheizregister ist
anschlussfertig in RLT-Gerät eingebaut.
Heizleistung gemäß technischen Daten.
Technische Daten
Medium : Wasser / 16 bar / 110  C
Max. Betriebsdruck : 16 bar
Temperatur Medium max. : 110  C
Material Wärmeübertrager : Aluminiumlamellen,
Carbonstahlrohre, Stahlblechgehäuse
Anwendung : Mittlere Temperaturspreizung
Registercode : M 25x22 3/8 C S 14T 2R 340A 2.1P 3NC
Einbauort : Zuluftkammer im RLT-Gerät
Farbe : unlackiert
Gewicht : 6,2 kg
Gewicht mit Verpackung : 7,32 kg
Anschlussdurchmesser Warmwasser : 1/2" AG
Breite : 110 mm
Höhe : 400 mm
Tiefe : 610 mm
Breite mit Verpackung : 230 mm
Höhe mit Verpackung : 640 mm
Tiefe mit Verpackung : 685 mm
Heizleistung : 12.340 W
Verpackungseinheit : 1 Stück
Sortiment : X
GTIN (EAN) : 4012799985242
Hersteller: MAICO
WH-MV4516-V-HC2 3NC Wasser-Lufterhitzer
Artikelnummer: 0043.2578
Menge: 1,000 Stck

**10.2336 WH-MV451 Wasser-Lufterhitzer Wasser-Lufterhitzer HC3 4NC. Bestellung mit dem RLT 1600 MV4516V notwe**
Bestellungshinweis:
Artikelbestellung als Ersatzteil unter folgender
Artikelnummer: E040.2512.0800
Merkmale :
Das Wasser-/Luft-Nachheizregister [WH] ermöglicht eine
komfortable Temperaturregelung.
Das leistungsfähige Wasser-/Luft-Nachheizregister ist
anschlussfertig in RLT-Gerät eingebaut.
Heizleistung gemäß technischen Daten.
Technische Daten
Medium : Wasser / 16 bar / 110  C
Max. Betriebsdruck : 16 bar
Temperatur Medium max. : 110  C
Material Wärmeübertrager : Aluminiumlamellen,
Carbonstahlrohre, Stahlblechgehäuse
Anwendung : Niedrige Temperaturspreizung
Registercode : M 25x22 3/8 C S 14T 2R 340A 2.1P 4NC
Einbauort : Zuluftkammer im RLT-Gerät
Farbe : unlackiert
Gewicht : 6,6 kg
Gewicht mit Verpackung : 7,79 kg
Anschlussdurchmesser Warmwasser : 3/4" AG
Breite : 110 mm
Höhe : 400 mm
Tiefe : 610 mm
Breite mit Verpackung : 230 mm
Höhe mit Verpackung : 640 mm
Tiefe mit Verpackung : 685 mm
Heizleistung : 11.830 W
Verpackungseinheit : 1 Stück
Sortiment : X
GTIN (EAN) : 4012799985259
Hersteller: MAICO
WH-MV4516-V-HC3 4NC Wasser-Lufterhitzer
Artikelnummer: 0043.2579
Menge: 1,000 Stck

**10.2337 WH-MV452 Wasser-Lufterhitzer Wasser-Lufterhitzer HC1 3NC. Bestellung mit dem RLT 2300 MV4523V notwe**
Bestellungshinweis:
Artikelbestellung als Ersatzteil unter folgender
Artikelnummer: E040.2524.0600
Merkmale :
Das Wasser-/Luft-Nachheizregister [WH] ermöglicht eine
komfortable Temperaturregelung.
Das leistungsfähige Wasser-/Luft-Nachheizregister ist
anschlussfertig in RLT-Gerät eingebaut.
Heizleistung gemäß technischen Daten.
Technische Daten
Medium : Wasser / 16 bar / 110  C
Max. Betriebsdruck : 16 bar
Temperatur Medium max. : 110  C
Material Wärmeübertrager : Aluminiumlamellen,
Carbonstahlrohre, Stahlblechgehäuse
Anwendung : Hohe Temperaturspreizung
Registercode : M 25x22 3/8 C S 18T 2R 440A 2.5P 3NC
Einbauort : Zuluftkammer im RLT-Gerät
Farbe : unlackiert
Gewicht : 8 kg
Gewicht mit Verpackung : 9,44 kg
Anschlussdurchmesser Warmwasser : 1/2" AG
Breite : 110 mm
Höhe : 500 mm
Tiefe : 710 mm
Breite mit Verpackung : 230 mm
Höhe mit Verpackung : 740 mm
Tiefe mit Verpackung : 785 mm
Heizleistung : 17.320 W
Verpackungseinheit : 1 Stück
Sortiment : X
GTIN (EAN) : 4012799985297
Hersteller: MAICO
WH-MV4523-V-HC1 3NC Wasser-Lufterhitzer
Artikelnummer: 0043.2585
Menge: 1,000 Stck

**10.2338 WH-MV452 Wasser-Lufterhitzer Wasser-Lufterhitzer HC2 4NC. Bestellung mit dem RLT 2300 MV4523V notwe**
Bestellungshinweis:
Artikelbestellung als Ersatzteil unter folgender
Artikelnummer: E040.2524.0700
Merkmale :
Das Wasser-/Luft-Nachheizregister [WH] ermöglicht eine
komfortable Temperaturregelung.
Das leistungsfähige Wasser-/Luft-Nachheizregister ist
anschlussfertig in RLT-Gerät eingebaut.
Heizleistung gemäß technischen Daten.
Technische Daten
Medium : Wasser / 16 bar / 110  C
Max. Betriebsdruck : 16 bar
Temperatur Medium max. : 110  C
Material Wärmeübertrager : Aluminiumlamellen,
Carbonstahlrohre, Stahlblechgehäuse
Anwendung : Mittlere Temperaturspreizung
Registercode : M 25x22 3/8 C S 18T 2R 440A 2.5P 4NC
Einbauort : Zuluftkammer im RLT-Gerät
Farbe : unlackiert
Gewicht : 8,5 kg
Gewicht mit Verpackung : 10,03 kg
Anschlussdurchmesser Warmwasser : 3/4" AG
Breite : 110 mm
Höhe : 500 mm
Tiefe : 710 mm
Breite mit Verpackung : 230 mm
Höhe mit Verpackung : 740 mm
Tiefe mit Verpackung : 785 mm
Heizleistung : 17.040 W
Verpackungseinheit : 1 Stück
Sortiment : X
GTIN (EAN) : 4012799985303
Hersteller: MAICO
WH-MV4523-V-HC2 4NC Wasser-Lufterhitzer
Artikelnummer: 0043.2586
Menge: 1,000 Stck

**10.2339 WH-MV452 Wasser-Lufterhitzer Wasser-Lufterhitzer HC3 6NC. Bestellung mit dem RLT 2300 MV4523V notwe**
Bestellungshinweis:
Artikelbestellung als Ersatzteil unter folgender
Artikelnummer: E040.2524.0800
Merkmale :
Das Wasser-/Luft-Nachheizregister [WH] ermöglicht eine
komfortable Temperaturregelung.
Das leistungsfähige Wasser-/Luft-Nachheizregister ist
anschlussfertig in RLT-Gerät eingebaut.
Heizleistung gemäß technischen Daten.
Technische Daten
Medium : Wasser / 16 bar / 110  C
Max. Betriebsdruck : 16 bar
Temperatur Medium max. : 110  C
Material Wärmeübertrager : Aluminiumlamellen,
Carbonstahlrohre, Stahlblechgehäuse
Anwendung : Niedrige Temperaturspreizung
Registercode : M 25x22 3/8 C S 18T 2R 440A 2.5P 6NC
Einbauort : Zuluftkammer im RLT-Gerät
Farbe : unlackiert
Gewicht : 8,5 kg
Gewicht mit Verpackung : 10,03 kg
Anschlussdurchmesser Warmwasser : 3/4" AG
Breite : 110 mm
Höhe : 500 mm
Tiefe : 710 mm
Breite mit Verpackung : 230 mm
Höhe mit Verpackung : 740 mm
Tiefe mit Verpackung : 785 mm
Heizleistung : 16.190 W
Verpackungseinheit : 1 Stück
Sortiment : X
GTIN (EAN) : 4012799985310
Hersteller: MAICO
WH-MV4523-V-HC3 6NC Wasser-Lufterhitzer
Artikelnummer: 0043.2587
Menge: 1,000 Stck

**10.2340 WH-MV454 Wasser-Lufterhitzer Wasser-Lufterhitzer HC1 4NC. Bestellung mit dem RLT 4000 MV4540V notwe**
Bestellungshinweis:
Artikelbestellung als Ersatzteil unter folgender
Artikelnummer: E040.2536.0600
Merkmale :
Das Wasser-/Luft-Nachheizregister [WH] ermöglicht eine
komfortable Temperaturregelung.
Das leistungsfähige Wasser-/Luft-Nachheizregister ist
anschlussfertig in RLT-Gerät eingebaut.
Heizleistung gemäß technischen Daten.
Technische Daten
Medium : Wasser / 16 bar / 110  C
Max. Betriebsdruck : 16 bar
Temperatur Medium max. : 110  C
Material Wärmeübertrager : Aluminiumlamellen,
Carbonstahlrohre, Stahlblechgehäuse
Anwendung : Hohe Temperaturspreizung
Registercode : M 25x22 3/8 C S 22T 2R 775A 2.8P 4NC
Einbauort : Zuluftkammer im RLT-Gerät
Farbe : unlackiert
Gewicht : 12,7 kg
Gewicht mit Verpackung : 14,99 kg
Anschlussdurchmesser Warmwasser : 3/4" AG
Breite : 110 mm
Höhe : 600 mm
Tiefe : 1.050 mm
Breite mit Verpackung : 230 mm
Höhe mit Verpackung : 840 mm
Tiefe mit Verpackung : 1.130 mm
Heizleistung : 31.360 W
Verpackungseinheit : 1 Stück
Sortiment : X
GTIN (EAN) : 4012799985358
Hersteller: MAICO
WH-MV4540-V-HC1 4NC Wasser-Lufterhitzer
Artikelnummer: 0043.2593
Menge: 1,000 Stck

**10.2341 WH-MV454 Wasser-Lufterhitzer Wasser-Lufterhitzer HC2 5NC. Bestellung mit dem RLT 4000 MV4540V notwe**
Bestellungshinweis:
Artikelbestellung als Ersatzteil unter folgender
Artikelnummer: E040.2536.0700
Merkmale :
Das Wasser-/Luft-Nachheizregister [WH] ermöglicht eine
komfortable Temperaturregelung.
Das leistungsfähige Wasser-/Luft-Nachheizregister ist
anschlussfertig in RLT-Gerät eingebaut.
Heizleistung gemäß technischen Daten.
Technische Daten
Medium : Wasser / 16 bar / 110  C
Max. Betriebsdruck : 16 bar
Temperatur Medium max. : 110  C
Material Wärmeübertrager : Aluminiumlamellen,
Carbonstahlrohre, Stahlblechgehäuse
Anwendung : Mittlere Temperaturspreizung
Registercode : M 25x22 3/8 C S 22T 2R 775A 2.8P 5NC
Einbauort : Zuluftkammer im RLT-Gerät
Farbe : unlackiert
Gewicht : 12,7 kg
Gewicht mit Verpackung : 14,99 kg
Anschlussdurchmesser Warmwasser : 3/4" AG
Breite : 110 mm
Höhe : 600 mm
Tiefe : 1.050 mm
Breite mit Verpackung : 230 mm
Höhe mit Verpackung : 840 mm
Tiefe mit Verpackung : 1.130 mm
Heizleistung : 30.980 W
Verpackungseinheit : 1 Stück
Sortiment : X
GTIN (EAN) : 4012799985365
Hersteller: MAICO
WH-MV4540-V-HC2 5NC Wasser-Lufterhitzer
Artikelnummer: 0043.2594
Menge: 1,000 Stck

**10.2342 WH-MV454 Wasser-Lufterhitzer Wasser-Lufterhitzer HC3 7NC. Bestellung mit dem RLT 4000 MV4540V notwe**
Bestellungshinweis:
Artikelbestellung als Ersatzteil unter folgender
Artikelnummer: E040.2536.0800
Merkmale :
Das Wasser-/Luft-Nachheizregister [WH] ermöglicht eine
komfortable Temperaturregelung.
Das leistungsfähige Wasser-/Luft-Nachheizregister ist
anschlussfertig in RLT-Gerät eingebaut.
Heizleistung gemäß technischen Daten.
Technische Daten
Medium : Wasser / 16 bar / 110  C
Max. Betriebsdruck : 16 bar
Temperatur Medium max. : 110  C
Material Wärmeübertrager : Aluminiumlamellen,
Carbonstahlrohre, Stahlblechgehäuse
Anwendung : Mittlere Temperaturspreizung
Registercode : M 25x22 3/8 C S 22T 2R 775A 2.8P 7NC
Einbauort : Zuluftkammer im RLT-Gerät
Farbe : unlackiert
Gewicht : 15,3 kg
Gewicht mit Verpackung : 18,05 kg
Anschlussdurchmesser Warmwasser : 1 1/4" AG
Breite : 110 mm
Höhe : 600 mm
Tiefe : 1.050 mm
Breite mit Verpackung : 230 mm
Höhe mit Verpackung : 840 mm
Tiefe mit Verpackung : 1.150 mm
Heizleistung : 29.190 W
Verpackungseinheit : 1 Stück
Sortiment : X
GTIN (EAN) : 4012799985372
Hersteller: MAICO
WH-MV4540-V-HC3 7NC Wasser-Lufterhitzer
Artikelnummer: 0043.2595
Menge: 1,000 Stck

**10.2343 WH-MV454 Wasser-Lufterhitzer Wasser-Lufterhitzer HC4 11NC. Bestellung mit dem RLT 4000 MV4540V notw**
Merkmale :
Das Wasser-/Luft-Nachheizregister [WH] ermöglicht eine
komfortable Temperaturregelung.
Das leistungsfähige Wasser-/Luft-Nachheizregister ist
anschlussfertig in RLT-Gerät eingebaut.
Heizleistung gemäß technischen Daten.
Technische Daten
Medium : Wasser / 16 bar / 110  C
Max. Betriebsdruck : 16 bar
Temperatur Medium max. : 110  C
Material Wärmeübertrager : Aluminiumlamellen,
Carbonstahlrohre, Stahlblechgehäuse
Anwendung : Niedrige Temperaturspreizung
Registercode : M 25x22 3/8 C S 22T 2R 775A 2.8P 11NC
Einbauort : Zuluftkammer im RLT-Gerät
Farbe : unlackiert
Gewicht : 15,3 kg
Gewicht mit Verpackung : 18,05 kg
Anschlussdurchmesser Warmwasser : 1 1/4" AG
Breite : 110 mm
Höhe : 600 mm
Tiefe : 1.050 mm
Breite mit Verpackung : 230 mm
Höhe mit Verpackung : 840 mm
Tiefe mit Verpackung : 1.150 mm
Heizleistung : 28.840 W
Verpackungseinheit : 1 Stück
Sortiment : X
GTIN (EAN) : 4012799985389
Hersteller: MAICO
WH-MV4540-V-HC4 11NC Wasser-Lufterhitzer
Artikelnummer: 0043.2596
Menge: 1,000 Stck

**10.2344 WH-MV455 Wasser-Lufterhitzer Wasser-Lufterhitzer HC1 6NC. Bestellung mit dem RLT 5500 MV4555V notwe**
Bestellungshinweis:
Artikelbestellung als Ersatzteil unter folgender
Artikelnummer: E040.2548.0600
Merkmale :
Das Wasser-/Luft-Nachheizregister [WH] ermöglicht eine
komfortable Temperaturregelung.
Das leistungsfähige Wasser-/Luft-Nachheizregister ist
anschlussfertig in RLT-Gerät eingebaut.
Heizleistung gemäß technischen Daten.
Technische Daten
Medium : Wasser / 16 bar / 110  C
Max. Betriebsdruck : 16 bar
Temperatur Medium max. : 110  C
Material Wärmeübertrager : Aluminiumlamellen,
Carbonstahlrohre, Stahlblechgehäuse
Anwendung : Hohe Temperaturspreizung
Registercode : M 25x22 3/8 C S 26T 2R 1059A 2.8P 6NC
Einbauort : Zuluftkammer im RLT-Gerät
Farbe : unlackiert
Gewicht : 19,6 kg
Gewicht mit Verpackung : 23,13 kg
Anschlussdurchmesser Warmwasser : 1" AG
Breite : 110 mm
Höhe : 700 mm
Tiefe : 1.379 mm
Breite mit Verpackung : 230 mm
Höhe mit Verpackung : 940 mm
Tiefe mit Verpackung : 1.420 mm
Heizleistung : 46.220 W
Verpackungseinheit : 1 Stück
Sortiment : X
GTIN (EAN) : 4012799985426
Hersteller: MAICO
WH-MV4555-V-HC1 6NC Wasser-Lufterhitzer
Artikelnummer: 0043.2601
Menge: 1,000 Stck

**10.2345 WH-MV455 Wasser-Lufterhitzer Wasser-Lufterhitzer HC2 8NC. Bestellung mit dem RLT 5500 MV4555V notwe**
Bestellungshinweis:
Artikelbestellung als Ersatzteil unter folgender
Artikelnummer: E040.2548.0700
Merkmale :
Das Wasser-/Luft-Nachheizregister [WH] ermöglicht eine
komfortable Temperaturregelung.
Das leistungsfähige Wasser-/Luft-Nachheizregister ist
anschlussfertig in RLT-Gerät eingebaut.
Heizleistung gemäß technischen Daten.
Technische Daten
Medium : Wasser / 16 bar / 110  C
Max. Betriebsdruck : 16 bar
Temperatur Medium max. : 110  C
Material Wärmeübertrager : Aluminiumlamellen,
Carbonstahlrohre, Stahlblechgehäuse
Anwendung : Mittlere Temperaturspreizung
Registercode : M 25x22 3/8 C S 26T 2R 1059A 2.8P 8NC
Einbauort : Zuluftkammer im RLT-Gerät
Farbe : unlackiert
Gewicht : 19,6 kg
Gewicht mit Verpackung : 23,13 kg
Anschlussdurchmesser Warmwasser : 1" AG
Breite : 110 mm
Höhe : 700 mm
Tiefe : 1.379 mm
Breite mit Verpackung : 230 mm
Höhe mit Verpackung : 940 mm
Tiefe mit Verpackung : 1.420 mm
Heizleistung : 45.530 W
Verpackungseinheit : 1 Stück
Sortiment : X
GTIN (EAN) : 4012799985433
Hersteller: MAICO
WH-MV4555-V-HC2 8NC Wasser-Lufterhitzer
Artikelnummer: 0043.2602
Menge: 1,000 Stck

**10.2346 WH-MV455 Wasser-Lufterhitzer Wasser-Lufterhitzer HC3 13NC. Bestellung mit dem RLT 5500 MV4555V notw**
Bestellungshinweis:
Artikelbestellung als Ersatzteil unter folgender
Artikelnummer: E040.2548.0800
Merkmale :
Das Wasser-/Luft-Nachheizregister [WH] ermöglicht eine
komfortable Temperaturregelung.
Das leistungsfähige Wasser-/Luft-Nachheizregister ist
anschlussfertig in RLT-Gerät eingebaut.
Heizleistung gemäß technischen Daten.
Technische Daten
Medium : Wasser / 16 bar / 110  C
Max. Betriebsdruck : 16 bar
Temperatur Medium max. : 110  C
Material Wärmeübertrager : Aluminiumlamellen,
Carbonstahlrohre, Stahlblechgehäuse
Anwendung : Niedrige Temperaturspreizung
Registercode : M 25x22 3/8 C S 26T 2R 1059A 2.8P 13NC
Einbauort : Zuluftkammer im RLT-Gerät
Farbe : unlackiert
Gewicht : 20,9 kg
Gewicht mit Verpackung : 24,66 kg
Anschlussdurchmesser Warmwasser : 1 1/4" AG
Breite : 110 mm
Höhe : 700 mm
Tiefe : 1.379 mm
Breite mit Verpackung : 230 mm
Höhe mit Verpackung : 940 mm
Tiefe mit Verpackung : 1.435 mm
Heizleistung : 43.900 W
Verpackungseinheit : 1 Stück
Sortiment : X
GTIN (EAN) : 4012799985440
Hersteller: MAICO
WH-MV4555-V-HC3 13NC Wasser-Lufterhitzer
Artikelnummer: 0043.2603
Menge: 1,000 Stck

**10.2347 NHKR M40 Wasser-Nachheiz- und Kühlregister Externes wasserbasiertes Nachheiz- und Kühlregister CCW1 zum Anbau an**
Merkmale:
Wasserbasiertes Nachheiz- und Kühlregister zur Montage
im Zuluftkanal.
Passend zum RLT FLAT - Gerät mit gleicher
Bauartbezeichnung (MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider und Kondensatwanne.
Kondensatwanne aus Edelstahl, alle weiteren Einbauteile
sind aus verzinktem Stahl, Aluminium oder Edelstahl und
somit hygienisch im Sinne der VDI 6022.
Kanalanschlüsse:
Eckige Kanalanschlüsse gemäß technischen Daten.
Wärmeübertrager:
Der Wärmeübertrager besteht aus seewasserbeständigem
Aluminium.
Für ungehinderte Kondensatabfuhr ist der
Wärmeübertrager vollflächig in der Kondensatwanne
integriert.
Zur Bedienseite herausgeführte starre Vor- und
Rücklaufverbindung.
Rücklauf unten angeordnet. Anschlussdurchmesser siehe
Technische Daten.
Kondensatwanne:
Hygienisch einwandfreier Kondensatablauf im Gerät durch
Edelstahlkondensatwanne.
Komplett unter dem Wärmeübertrager und
Tropfenabscheider platziert.
Technische Daten
Medium : Wasser
Max. Betriebsdruck :
Temperatur Medium max. :
Registercode : M 25x22-3/8 C S 9T 4R 220A 2.5P 1NC
Einbauort : Decke
Material : Metall
Farbe : telegrau, ähnlich RAL 7047
Gewicht : 40 kg
Gewicht mit Verpackung : 44 kg
Breite : 652 mm
Höhe : 375 mm
Tiefe : 556 mm
Breite mit Verpackung : 772 mm
Höhe mit Verpackung : 615 mm
Tiefe mit Verpackung : 676 mm
Heizleistung : 920 W
Verpackungseinheit : 1 Stück
Sortiment : X
GTIN (EAN) : 4012799321347
Hersteller: MAICO
NHKR M4004H CCW1 Wasser-Nachheiz- und Kühlregister
Artikelnummer: 0043.2835
Menge: 1,000 Stck

**10.2348 NHKR M40 Wasser-Nachheiz- und Kühlregister Externes wasserbasiertes Nachheiz- und Kühlregister CCW2 zum Anbau an**
Merkmale:
Wasserbasiertes Nachheiz- und Kühlregister zur Montage
im Zuluftkanal.
Passend zum RLT FLAT - Gerät mit gleicher
Bauartbezeichnung (MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider und Kondensatwanne.
Kondensatwanne aus Edelstahl, alle weiteren Einbauteile
sind aus verzinktem Stahl, Aluminium oder Edelstahl und
somit hygienisch im Sinne der VDI 6022.
Kanalanschlüsse:
Eckige Kanalanschlüsse gemäß technischen Daten.
Wärmeübertrager:
Der Wärmeübertrager besteht aus seewasserbeständigem
Aluminium.
Für ungehinderte Kondensatabfuhr ist der
Wärmeübertrager vollflächig in der Kondensatwanne
integriert.
Zur Bedienseite herausgeführte starre Vor- und
Rücklaufverbindung.
Rücklauf unten angeordnet. Anschlussdurchmesser siehe
Technische Daten.
Kondensatwanne:
Hygienisch einwandfreier Kondensatablauf im Gerät durch
Edelstahlkondensatwanne.
Komplett unter dem Wärmeübertrager und
Tropfenabscheider platziert.
Technische Daten
Medium : Wasser
Max. Betriebsdruck :
Temperatur Medium max. :
Registercode : M 25x22-3/8 C S 9T 4R 200A 2.5P 3NC
Einbauort : Decke
Material : Metall
Farbe : telegrau, ähnlich RAL 7047
Gewicht : 42 kg
Gewicht mit Verpackung : 46,2 kg
Breite : 652 mm
Höhe : 375 mm
Tiefe : 556 mm
Breite mit Verpackung : 772 mm
Höhe mit Verpackung : 615 mm
Tiefe mit Verpackung : 676 mm
Heizleistung : 1.300 W
Verpackungseinheit : 1 Stück
Sortiment : X
GTIN (EAN) : 4012799321354
Hersteller: MAICO
NHKR M4004H CCW2 Wasser-Nachheiz- und Kühlregister
Artikelnummer: 0043.2836
Menge: 1,000 Stck

**10.2349 NHKR M40 Wasser-Nachheiz- und Kühlregister Externes wasserbasiertes Nachheiz- und Kühlregister CCW1 zum Anbau an**
Merkmale:
Wasserbasiertes Nachheiz- und Kühlregister zur Montage
im Zuluftkanal.
Passend zum RLT FLAT - Gerät mit gleicher
Bauartbezeichnung (MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider und Kondensatwanne.
Kondensatwanne aus Edelstahl, alle weiteren Einbauteile
sind aus verzinktem Stahl, Aluminium oder Edelstahl und
somit hygienisch im Sinne der VDI 6022.
Kanalanschlüsse:
Eckige Kanalanschlüsse gemäß technischen Daten.
Wärmeübertrager:
Der Wärmeübertrager besteht aus seewasserbeständigem
Aluminium.
Für ungehinderte Kondensatabfuhr ist der
Wärmeübertrager vollflächig in der Kondensatwanne
integriert.
Zur Bedienseite herausgeführte starre Vor- und
Rücklaufverbindung.
Rücklauf unten angeordnet. Anschlussdurchmesser siehe
Technische Daten.
Kondensatwanne:
Hygienisch einwandfreier Kondensatablauf im Gerät durch
Edelstahlkondensatwanne.
Komplett unter dem Wärmeübertrager und
Tropfenabscheider platziert.
Technische Daten
Medium : Wasser
Max. Betriebsdruck :
Temperatur Medium max. :
Registercode : M 25x22-3/8 C S 8T 2R 350A 2.5P 2NC
Einbauort : Decke
Material : Metall
Farbe : telegrau, ähnlich RAL 7047
Gewicht : 60 kg
Gewicht mit Verpackung : 66 kg
Breite : 652 mm
Höhe : 375 mm
Tiefe : 709 mm
Breite mit Verpackung : 772 mm
Höhe mit Verpackung : 615 mm
Tiefe mit Verpackung : 829 mm
Heizleistung : 970 W
Verpackungseinheit : 1 Stück
Sortiment : X
GTIN (EAN) : 4012799321361
Hersteller: MAICO
NHKR M4007H CCW1 Wasser-Nachheiz- und Kühlregister
Artikelnummer: 0043.2837
Menge: 1,000 Stck

**10.2350 NHKR M40 Wasser-Nachheiz- und Kühlregister Externes wasserbasiertes Nachheiz- und Kühlregister CCW2 zum Anbau an**
Merkmale:
Wasserbasiertes Nachheiz- und Kühlregister zur Montage
im Zuluftkanal.
Passend zum RLT FLAT - Gerät mit gleicher
Bauartbezeichnung (MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider und Kondensatwanne.
Kondensatwanne aus Edelstahl, alle weiteren Einbauteile
sind aus verzinktem Stahl, Aluminium oder Edelstahl und
somit hygienisch im Sinne der VDI 6022.
Kanalanschlüsse:
Eckige Kanalanschlüsse gemäß technischen Daten.
Wärmeübertrager:
Der Wärmeübertrager besteht aus seewasserbeständigem
Aluminium.
Für ungehinderte Kondensatabfuhr ist der
Wärmeübertrager vollflächig in der Kondensatwanne
integriert.
Zur Bedienseite herausgeführte starre Vor- und
Rücklaufverbindung.
Rücklauf unten angeordnet. Anschlussdurchmesser siehe
Technische Daten.
Kondensatwanne:
Hygienisch einwandfreier Kondensatablauf im Gerät durch
Edelstahlkondensatwanne.
Komplett unter dem Wärmeübertrager und
Tropfenabscheider platziert.
Technische Daten
Medium : Wasser
Max. Betriebsdruck :
Temperatur Medium max. :
Registercode : M 25x22-3/8 C S 9T 4R 350A 2.5P 3NC
Einbauort : Decke
Material : Metall
Farbe : telegrau, ähnlich RAL 7047
Gewicht : 61,5 kg
Gewicht mit Verpackung : 67,65 kg
Breite : 652 mm
Höhe : 375 mm
Tiefe : 709 mm
Breite mit Verpackung : 772 mm
Höhe mit Verpackung : 615 mm
Tiefe mit Verpackung : 829 mm
Heizleistung : 2.180 W
Verpackungseinheit : 1 Stück
Sortiment : X
GTIN (EAN) : 4012799321378
Hersteller: MAICO
NHKR M4007H CCW2 Wasser-Nachheiz- und Kühlregister
Artikelnummer: 0043.2838
Menge: 1,000 Stck

**10.2351 NHKR M40 Wasser-Nachheiz- und Kühlregister Externes wasserbasiertes Nachheiz- und Kühlregister CCW1 zum Anbau an**
Merkmale:
Wasserbasiertes Nachheiz- und Kühlregister zur Montage
im Zuluftkanal.
Passend zum RLT FLAT - Gerät mit gleicher
Bauartbezeichnung (MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider und Kondensatwanne.
Kondensatwanne aus Edelstahl, alle weiteren Einbauteile
sind aus verzinktem Stahl, Aluminium oder Edelstahl und
somit hygienisch im Sinne der VDI 6022.
Kanalanschlüsse:
Eckige Kanalanschlüsse gemäß technischen Daten.
Wärmeübertrager:
Der Wärmeübertrager besteht aus seewasserbeständigem
Aluminium.
Für ungehinderte Kondensatabfuhr ist der
Wärmeübertrager vollflächig in der Kondensatwanne
integriert.
Zur Bedienseite herausgeführte starre Vor- und
Rücklaufverbindung.
Rücklauf unten angeordnet. Anschlussdurchmesser siehe
Technische Daten.
Kondensatwanne:
Hygienisch einwandfreier Kondensatablauf im Gerät durch
Edelstahlkondensatwanne.
Komplett unter dem Wärmeübertrager und
Tropfenabscheider platziert.
Technische Daten
Medium : Wasser
Max. Betriebsdruck :
Temperatur Medium max. :
Registercode : M 25x22-3/8 C S 10T 2R 400A 2.5P 2NC
Einbauort : Decke
Material : Metall
Farbe : telegrau, ähnlich RAL 7047
Gewicht : 80 kg
Gewicht mit Verpackung : 88 kg
Breite : 652 mm
Höhe : 390 mm
Tiefe : 761 mm
Breite mit Verpackung : 772 mm
Höhe mit Verpackung : 630 mm
Tiefe mit Verpackung : 881 mm
Heizleistung : 1.130 W
Verpackungseinheit : 1 Stück
Sortiment : X
GTIN (EAN) : 4012799321385
Hersteller: MAICO
NHKR M4012H CCW1 Wasser-Nachheiz- und Kühlregister
Artikelnummer: 0043.2839
Menge: 1,000 Stck

**10.2352 NHKR M40 Wasser-Nachheiz- und Kühlregister Externes wasserbasiertes Nachheiz- und Kühlregister CCW2 zum Anbau an**
Merkmale:
Wasserbasiertes Nachheiz- und Kühlregister zur Montage
im Zuluftkanal.
Passend zum RLT FLAT - Gerät mit gleicher
Bauartbezeichnung (MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider und Kondensatwanne.
Kondensatwanne aus Edelstahl, alle weiteren Einbauteile
sind aus verzinktem Stahl, Aluminium oder Edelstahl und
somit hygienisch im Sinne der VDI 6022.
Kanalanschlüsse:
Eckige Kanalanschlüsse gemäß technischen Daten.
Wärmeübertrager:
Der Wärmeübertrager besteht aus seewasserbeständigem
Aluminium.
Für ungehinderte Kondensatabfuhr ist der
Wärmeübertrager vollflächig in der Kondensatwanne
integriert.
Zur Bedienseite herausgeführte starre Vor- und
Rücklaufverbindung.
Rücklauf unten angeordnet. Anschlussdurchmesser siehe
Technische Daten.
Kondensatwanne:
Hygienisch einwandfreier Kondensatablauf im Gerät durch
Edelstahlkondensatwanne.
Komplett unter dem Wärmeübertrager und
Tropfenabscheider platziert.
Technische Daten
Medium : Wasser
Max. Betriebsdruck :
Temperatur Medium max. :
Registercode : M 25x22-3/8 C S 12T 4R 400A 2.8P 6NC
Einbauort : Decke
Material : Metall
Farbe : telegrau, ähnlich RAL 7047
Gewicht : 83 kg
Gewicht mit Verpackung : 91,3 kg
Breite : 652 mm
Höhe : 390 mm
Tiefe : 761 mm
Breite mit Verpackung : 772 mm
Höhe mit Verpackung : 630 mm
Tiefe mit Verpackung : 881 mm
Heizleistung : 1.830 W
Verpackungseinheit : 1 Stück
Sortiment : X
GTIN (EAN) : 4012799321392
Hersteller: MAICO
NHKR M4012H CCW2 Wasser-Nachheiz- und Kühlregister
Artikelnummer: 0043.2840
Menge: 1,000 Stck

**10.2353 NHKR M40 Wasser-Nachheiz- und Kühlregister Externes wasserbasiertes Nachheiz- und Kühlregister CCW1 zum Anbau an**
Merkmale:
Wasserbasiertes Nachheiz- und Kühlregister zur Montage
im Zuluftkanal.
Passend zum RLT FLAT - Gerät mit gleicher
Bauartbezeichnung (MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider und Kondensatwanne.
Kondensatwanne aus Edelstahl, alle weiteren Einbauteile
sind aus verzinktem Stahl, Aluminium oder Edelstahl und
somit hygienisch im Sinne der VDI 6022.
Kanalanschlüsse:
Eckige Kanalanschlüsse gemäß technischen Daten.
Wärmeübertrager:
Der Wärmeübertrager besteht aus seewasserbeständigem
Aluminium.
Für ungehinderte Kondensatabfuhr ist der
Wärmeübertrager vollflächig in der Kondensatwanne
integriert.
Zur Bedienseite herausgeführte starre Vor- und
Rücklaufverbindung.
Rücklauf unten angeordnet. Anschlussdurchmesser siehe
Technische Daten.
Kondensatwanne:
Hygienisch einwandfreier Kondensatablauf im Gerät durch
Edelstahlkondensatwanne.
Komplett unter dem Wärmeübertrager und
Tropfenabscheider platziert.
Technische Daten
Medium : Wasser
Max. Betriebsdruck :
Temperatur Medium max. :
Registercode : M 25x22-3/8 C S 12T 2R 530A 2.5P 6NC
Einbauort : Decke
Material : Metall
Farbe : telegrau, ähnlich RAL 7047
Gewicht : 100 kg
Gewicht mit Verpackung : 110 kg
Anschlussdurchmesser : 25,4 mm
Breite : 652 mm
Höhe : 431 mm
Tiefe : 906 mm
Breite mit Verpackung : 772 mm
Höhe mit Verpackung : 671 mm
Tiefe mit Verpackung : 1.026 mm
Heizleistung : 2.950 W
Verpackungseinheit : 1 Stück
Sortiment : X
GTIN (EAN) : 4012799321408
Hersteller: MAICO
NHKR M4020H CCW1 Wasser-Nachheiz- und Kühlregister
Artikelnummer: 0043.2841
Menge: 1,000 Stck

**10.2354 NHKR M40 Wasser-Nachheiz- und Kühlregister Externes wasserbasiertes Nachheiz- und Kühlregister CCW2 zum Anbau an**
Merkmale:
Wasserbasiertes Nachheiz- und Kühlregister zur Montage
im Zuluftkanal.
Passend zum RLT FLAT - Gerät mit gleicher
Bauartbezeichnung (MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider und Kondensatwanne.
Kondensatwanne aus Edelstahl, alle weiteren Einbauteile
sind aus verzinktem Stahl, Aluminium oder Edelstahl und
somit hygienisch im Sinne der VDI 6022.
Kanalanschlüsse:
Eckige Kanalanschlüsse gemäß technischen Daten.
Wärmeübertrager:
Der Wärmeübertrager besteht aus seewasserbeständigem
Aluminium.
Für ungehinderte Kondensatabfuhr ist der
Wärmeübertrager vollflächig in der Kondensatwanne
integriert.
Zur Bedienseite herausgeführte starre Vor- und
Rücklaufverbindung.
Rücklauf unten angeordnet. Anschlussdurchmesser siehe
Technische Daten.
Kondensatwanne:
Hygienisch einwandfreier Kondensatablauf im Gerät durch
Edelstahlkondensatwanne.
Komplett unter dem Wärmeübertrager und
Tropfenabscheider platziert.
Technische Daten
Medium : Wasser
Max. Betriebsdruck :
Temperatur Medium max. :
Registercode : M 25x22-3/8 C S 12T 4R 530A 2.8P 6NC
Einbauort : Decke
Material : Metall
Farbe : telegrau, ähnlich RAL 7047
Gewicht : 104 kg
Gewicht mit Verpackung : 114,4 kg
Anschlussdurchmesser : 25,4 mm
Breite : 652 mm
Höhe : 431 mm
Tiefe : 906 mm
Breite mit Verpackung : 772 mm
Höhe mit Verpackung : 671 mm
Tiefe mit Verpackung : 1.026 mm
Heizleistung : 5.750 W
Verpackungseinheit : 1 Stück
Sortiment : X
GTIN (EAN) : 4012799321415
Hersteller: MAICO
NHKR M4020H CCW2 Wasser-Nachheiz- und Kühlregister
Artikelnummer: 0043.2842
Menge: 1,000 Stck

**10.2355 NHKR M40 Wasser-Nachheiz- und Kühlregister Externes wasserbasiertes Nachheiz- und Kühlregister CCW1 zum Anbau an**
Merkmale:
Wasserbasiertes Nachheiz- und Kühlregister zur Montage
im Zuluftkanal.
Passend zum RLT FLAT - Gerät mit gleicher
Bauartbezeichnung (MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider und Kondensatwanne.
Kondensatwanne aus Edelstahl, alle weiteren Einbauteile
sind aus verzinktem Stahl, Aluminium oder Edelstahl und
somit hygienisch im Sinne der VDI 6022.
Kanalanschlüsse:
Eckige Kanalanschlüsse gemäß technischen Daten.
Wärmeübertrager:
Der Wärmeübertrager besteht aus seewasserbeständigem
Aluminium.
Für ungehinderte Kondensatabfuhr ist der
Wärmeübertrager vollflächig in der Kondensatwanne
integriert.
Zur Bedienseite herausgeführte starre Vor- und
Rücklaufverbindung.
Rücklauf unten angeordnet. Anschlussdurchmesser siehe
Technische Daten.
Kondensatwanne:
Hygienisch einwandfreier Kondensatablauf im Gerät durch
Edelstahlkondensatwanne.
Komplett unter dem Wärmeübertrager und
Tropfenabscheider platziert.
Technische Daten
Medium : Wasser
Max. Betriebsdruck :
Temperatur Medium max. :
Registercode : M 25x22-3/8 C S 16T 2R 710A 2.5P 8NC
Einbauort : Decke
Material : Metall
Farbe : telegrau, ähnlich RAL 7047
Gewicht : 120 kg
Gewicht mit Verpackung : 132 kg
Breite : 652 mm
Höhe : 513 mm
Tiefe : 1.081 mm
Breite mit Verpackung : 772 mm
Höhe mit Verpackung : 753 mm
Tiefe mit Verpackung : 1.201 mm
Heizleistung : 1.540 W
Verpackungseinheit : 1 Stück
Sortiment : X
GTIN (EAN) : 4012799321422
Hersteller: MAICO
NHKR M4027H CCW1 Wasser-Nachheiz- und Kühlregister
Artikelnummer: 0043.2843
Menge: 1,000 Stck

**10.2356 NHKR M40 Wasser-Nachheiz- und Kühlregister Externes wasserbasiertes Nachheiz- und Kühlregister CCW2 zum Anbau an**
Merkmale:
Wasserbasiertes Nachheiz- und Kühlregister zur Montage
im Zuluftkanal.
Passend zum RLT FLAT - Gerät mit gleicher
Bauartbezeichnung (MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider und Kondensatwanne.
Kondensatwanne aus Edelstahl, alle weiteren Einbauteile
sind aus verzinktem Stahl, Aluminium oder Edelstahl und
somit hygienisch im Sinne der VDI 6022.
Kanalanschlüsse:
Eckige Kanalanschlüsse gemäß technischen Daten.
Wärmeübertrager:
Der Wärmeübertrager besteht aus seewasserbeständigem
Aluminium.
Für ungehinderte Kondensatabfuhr ist der
Wärmeübertrager vollflächig in der Kondensatwanne
integriert.
Zur Bedienseite herausgeführte starre Vor- und
Rücklaufverbindung.
Rücklauf unten angeordnet. Anschlussdurchmesser siehe
Technische Daten.
Kondensatwanne:
Hygienisch einwandfreier Kondensatablauf im Gerät durch
Edelstahlkondensatwanne.
Komplett unter dem Wärmeübertrager und
Tropfenabscheider platziert.
Technische Daten
Medium : Wasser
Max. Betriebsdruck :
Temperatur Medium max. :
Registercode : M 25x22-3/8 C S 16T 4R 700A 2.5P 16NC
Einbauort : Decke
Material : Metall
Farbe : telegrau, ähnlich RAL 7047
Gewicht : 122 kg
Gewicht mit Verpackung : 134,2 kg
Breite : 652 mm
Höhe : 513 mm
Tiefe : 1.081 mm
Breite mit Verpackung : 772 mm
Höhe mit Verpackung : 753 mm
Tiefe mit Verpackung : 1.201 mm
Heizleistung : 2.360 W
Verpackungseinheit : 1 Stück
Sortiment : X
GTIN (EAN) : 4012799321439
Hersteller: MAICO
NHKR M4027H CCW2 Wasser-Nachheiz- und Kühlregister
Artikelnummer: 0043.2844
Menge: 1,000 Stck

**10.2357 NHKR-MV4 Wasser-Nachheiz- und Kühlregister Externes wasserbasiertes Nachheiz- und Kühlregister CCW1 2NC zur Monta**
Bestellungshinweis:
Artikelbestellung als Ersatzteil unter folgender
Artikelnummer: E040.2500.0900
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für horizontale Gerätereihe
Fördervolumen : 150 m3/h / 1.950 m3/h
Druckverlust : 24 Pa
Medium : Wasser / 16 bar / 110  C
Max. Betriebsdruck : 16 bar
Temperatur Medium max. : 110  C
Ausführung Wärmeübertrager : 2 Rohrreihen
Material Wärmeübertrager : Aluminium
Lamellenabstand Wärmeübertrager : 2,8 mm
Kanalmaß am Auslass : DN 315
Kanalmaß am Einlass : (B x H) 540 x 490 mm
Change Over Sensor : Ja, mit optionalem Change-Over
Sensor
Anwendung : Hohe Temperaturspreizung
Registercode : M 25x22 3/8 C S 14T 2R 340A 2.8P 2NC
Einbauort : Zuluftkanal / innen / außen
Material : Stahlblech, verzinkt
Farbe : weiß ähnlich RAL 7047
Gewicht : 36,4 kg
Gewicht mit Verpackung : 43,68 kg
Anschlussdurchmesser Warmwasser : 1/2" AG
Anschlussdurchmesser Kondensatablauf : 1/2"
Breite : 760 mm
Höhe : 700 mm
Tiefe : 715 mm
Breite mit Verpackung : 770 mm
Höhe mit Verpackung : 710 mm
Tiefe mit Verpackung : 725 mm
Verpackungseinheit : 1 Stück
Sortiment : X
GTIN (EAN) : 4012799985457
Hersteller: MAICO
NHKR-MV4512-H-CCW1 2NC Wasser-Nachheiz- und
Kühlregister
Artikelnummer: 0043.2605
Menge: 1,000 Stck

**10.2358 NHKR-MV4 Wasser-Nachheiz- und Kühlregister Externes wasserbasiertes Nachheiz- und Kühlregister CCW2 4NC zur Monta**
Bestellungshinweis:
Artikelbestellung als Ersatzteil unter folgender
Artikelnummer: E040.2500.1000
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für horizontale Gerätereihe
Fördervolumen : 150 m3/h / 1.950 m3/h
Druckverlust : 45 Pa
Medium : Wasser / 16 bar / 110  C
Max. Betriebsdruck : 16 bar
Temperatur Medium max. : 110  C
Ausführung Wärmeübertrager : 2 Rohrreihen
Material Wärmeübertrager : Aluminium
Lamellenabstand Wärmeübertrager : 2,8 mm
Kanalmaß am Auslass : DN 315
Kanalmaß am Einlass : (B x H) 540 x 490 mm
Change Over Sensor : Ja, mit optionalem Change-Over
Sensor
Anwendung : Hohe Temperaturspreizung
Registercode : M 25x22 3/8 C S 14T 2R 340A 2.8P 4NC
Einbauort : Zuluftkanal / innen / außen
Material : Stahlblech, verzinkt
Farbe : weiß ähnlich RAL 7047
Gewicht : 36,4 kg
Gewicht mit Verpackung : 42,95 kg
Anschlussdurchmesser Warmwasser : 3/4" AG
Anschlussdurchmesser Kondensatablauf : 3/4"
Breite : 760 mm
Höhe : 700 mm
Tiefe : 715 mm
Breite mit Verpackung : 880 mm
Höhe mit Verpackung : 940 mm
Tiefe mit Verpackung : 835 mm
Verpackungseinheit : 1 Stück
Sortiment : X
GTIN (EAN) : 4012799985464
Hersteller: MAICO
NHKR-MV4512-H-CCW2 4NC Wasser-Nachheiz- und
Kühlregister
Artikelnummer: 0043.2606
Menge: 1,000 Stck

**10.2359 NHKR-MV4 Wasser-Nachheiz- und Kühlregister Externes wasserbasiertes Nachheiz- und Kühlregister CCW1 3NC zur Monta**
Bestellungshinweis:
Artikelbestellung als Ersatzteil unter folgender
Artikelnummer: E040.2512.0900
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für horizontale Gerätereihe
Fördervolumen : 250 m3/h / 2.600 m3/h
Druckverlust : 31 Pa
Medium : Wasser / 16 bar / 110  C
Max. Betriebsdruck : 16 bar
Temperatur Medium max. : 110  C
Material Wärmeübertrager : Aluminium
Kanalmaß am Auslass : DN 400
Kanalmaß am Einlass : (B x H) 540 x 490 mm
Change Over Sensor : Ja, mit optionalem Change-Over
Sensor
Anwendung : Hohe Temperaturspreizung
Registercode : M 25x22 3/8 C S 14T 2R 340A 2.1P 3NC
Einbauort : Zuluftkanal / innen / außen
Material : Stahlblech, verzinkt
Farbe : weiß ähnlich RAL 7047
Gewicht : 33,2 kg
Gewicht mit Verpackung : 39,18 kg
Anschlussdurchmesser Warmwasser : 3/4" AG
Anschlussdurchmesser Kondensatablauf : 3/4"
Breite : 760 mm
Höhe : 700 mm
Tiefe : 725 mm
Breite mit Verpackung : 880 mm
Höhe mit Verpackung : 940 mm
Tiefe mit Verpackung : 845 mm
Verpackungseinheit : 1 Stück
Sortiment : X
GTIN (EAN) : 4012799985495
Hersteller: MAICO
NHKR-MV4516-H-CCW1 3NC Wasser-Nachheiz- und
Kühlregister
Artikelnummer: 0043.2613
Menge: 1,000 Stck

**10.2360 NHKR-MV4 Wasser-Nachheiz- und Kühlregister Externes wasserbasiertes Nachheiz- und Kühlregister CCW2 7NC zur Monta**
Bestellungshinweis:
Artikelbestellung als Ersatzteil unter folgender
Artikelnummer: E040.2512.1000
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für horizontale Gerätereihe
Fördervolumen : 250 m3/h / 2.600 m3/h
Druckverlust : 60 Pa
Medium : Wasser / 16 bar / 110  C
Max. Betriebsdruck : 16 bar
Temperatur Medium max. : 110  C
Material Wärmeübertrager : Aluminium
Kanalmaß am Auslass : DN 400
Kanalmaß am Einlass : (B x H) 540 x 490 mm
Change Over Sensor : Ja, mit optionalem Change-Over
Sensor
Anwendung : Hohe Temperaturspreizung
Registercode : M 25x22 3/8 C S 14T 4R 340A 2.1P 7NC
Einbauort : Zuluftkanal / innen / außen
Material : Stahlblech, verzinkt
Farbe : weiß ähnlich RAL 7047
Gewicht : 33,2 kg
Gewicht mit Verpackung : 39,18 kg
Anschlussdurchmesser Warmwasser : 3/4" AG
Anschlussdurchmesser Kondensatablauf : 3/4"
Breite : 760 mm
Höhe : 700 mm
Tiefe : 725 mm
Breite mit Verpackung : 880 mm
Höhe mit Verpackung : 940 mm
Tiefe mit Verpackung : 845 mm
Verpackungseinheit : 1 Stück
Sortiment : X
GTIN (EAN) : 4012799985501
Hersteller: MAICO
NHKR-MV4516-H-CCW2 7NC Wasser-Nachheiz- und
Kühlregister
Artikelnummer: 0043.2614
Menge: 1,000 Stck

**10.2361 NHKR-MV4 Wasser-Nachheiz- und Kühlregister Externes wasserbasiertes Nachheiz- und Kühlregister CCW1 4NC zur Monta**
Bestellungshinweis:
Artikelbestellung als Ersatzteil unter folgender
Artikelnummer: E040.2524.0900
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für horizontale Gerätereihe
Fördervolumen : 400 m3/h / 3.500 m3/h
Druckverlust : 11 Pa
Medium : Wasser / 16 bar / 110  C
Max. Betriebsdruck : 16 bar
Temperatur Medium max. : 110  C
Material Wärmeübertrager : Aluminium
Kanalmaß am Auslass : DN 450
Kanalmaß am Einlass : (B x H) 640 x 590 mm
Change Over Sensor : Ja, mit optionalem Change-Over
Sensor
Anwendung : Hohe Temperaturspreizung
Registercode : M 25x22 3/8 C S 18T 2R 440A 2.5P 4NC
Einbauort : Zuluftkanal / innen / außen
Material : Stahlblech, verzinkt
Farbe : weiß ähnlich RAL 7047
Gewicht : 35 kg
Gewicht mit Verpackung : 41,3 kg
Anschlussdurchmesser Warmwasser : 1" AG
Anschlussdurchmesser Kondensatablauf : 1"
Breite : 760 mm
Höhe : 830 mm
Tiefe : 825 mm
Breite mit Verpackung : 880 mm
Höhe mit Verpackung : 1.070 mm
Tiefe mit Verpackung : 945 mm
Verpackungseinheit : 1 Stück
Sortiment : X
GTIN (EAN) : 4012799985532
Hersteller: MAICO
NHKR-MV4523-H-CCW1 4NC Wasser-Nachheiz- und
Kühlregister
Artikelnummer: 0043.2621
Menge: 1,000 Stck

**10.2362 NHKR-MV4 Wasser-Nachheiz- und Kühlregister Externes wasserbasiertes Nachheiz- und Kühlregister CCW2 9NC zur Monta**
Bestellungshinweis:
Artikelbestellung als Ersatzteil unter folgender
Artikelnummer: E040.2524.1000
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für horizontale Gerätereihe
Fördervolumen : 400 m3/h / 3.500 m3/h
Druckverlust : 22 Pa
Medium : Wasser / 16 bar / 110  C
Max. Betriebsdruck : 16 bar
Temperatur Medium max. : 110  C
Material Wärmeübertrager : Aluminium
Kanalmaß am Auslass : DN 450
Kanalmaß am Einlass : (B x H) 640 x 590 mm
Change Over Sensor : Ja, mit optionalem Change-Over
Sensor
Anwendung : Hohe Temperaturspreizung
Registercode : M 25x22 3/8 C S 18T 4R 440A 2.5P 9NC
Einbauort : Zuluftkanal / innen / außen
Material : Stahlblech, verzinkt
Farbe : weiß ähnlich RAL 7047
Gewicht : 35,5 kg
Gewicht mit Verpackung : 41,89 kg
Anschlussdurchmesser Warmwasser : 1" AG
Anschlussdurchmesser Kondensatablauf : 1"
Breite : 760 mm
Höhe : 830 mm
Tiefe : 825 mm
Breite mit Verpackung : 880 mm
Höhe mit Verpackung : 1.070 mm
Tiefe mit Verpackung : 945 mm
Verpackungseinheit : 1 Stück
Sortiment : X
GTIN (EAN) : 4012799985549
Hersteller: MAICO
NHKR-MV4523-H-CCW2 9NC Wasser-Nachheiz- und
Kühlregister
Artikelnummer: 0043.2622
Menge: 1,000 Stck

**10.2363 NHKR-MV4 Wasser-Nachheiz- und Kühlregister Externes wasserbasiertes Nachheiz- und Kühlregister CCW1 8NC zur Monta**
Bestellungshinweis:
Artikelbestellung als Ersatzteil unter folgender
Artikelnummer: E040.2536.0900
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für horizontale Gerätereihe
Fördervolumen : 750 m3/h / 5.000 m3/h
Druckverlust : 3 Pa
Medium : Wasser / 16 bar / 110  C
Max. Betriebsdruck : 16 bar
Temperatur Medium max. : 110  C
Material Wärmeübertrager : Aluminium
Kanalmaß am Auslass : DN 630
Kanalmaß am Einlass : (B x H) 740 x 940 mm
Change Over Sensor : Ja, mit optionalem Change-Over
Sensor
Anwendung : Hohe Temperaturspreizung
Registercode : M 25x22 3/8 C S 30T 2R 540A 2.8P 8NC
Einbauort : Zuluftkanal / innen / außen
Material : Stahlblech, verzinkt
Farbe : weiß ähnlich RAL 7047
Gewicht : 41 kg
Gewicht mit Verpackung : 48,38 kg
Anschlussdurchmesser Warmwasser : 1 1/4" AG
Anschlussdurchmesser Kondensatablauf : 1 1/4"
Breite : 760 mm
Höhe : 1.150 mm
Tiefe : 925 mm
Breite mit Verpackung : 880 mm
Höhe mit Verpackung : 1.390 mm
Tiefe mit Verpackung : 1.045 mm
Verpackungseinheit : 1 Stück
Sortiment : X
GTIN (EAN) : 4012799985570
Hersteller: MAICO
NHKR-MV4540-H-CCW1 8NC Wasser-Nachheiz- und
Kühlregister
Artikelnummer: 0043.2629
Menge: 1,000 Stck

**10.2364 NHKR-MV4 Wasser-Nachheiz- und Kühlregister Externes wasserbasiertes Nachheiz- und Kühlregister CCW2 12NC zur Mont**
Bestellungshinweis:
Artikelbestellung als Ersatzteil unter folgender
Artikelnummer: E040.2536.1000
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für horizontale Gerätereihe
Fördervolumen : 750 m3/h / 5.000 m3/h
Druckverlust : 3 Pa
Medium : Wasser / 16 bar / 110  C
Max. Betriebsdruck : 16 bar
Temperatur Medium max. : 110  C
Material Wärmeübertrager : Aluminium
Kanalmaß am Auslass : DN 630
Kanalmaß am Einlass : (B x H) 740 x 940 mm
Change Over Sensor : Ja, mit optionalem Change-Over
Sensor
Anwendung : Hohe Temperaturspreizung
Registercode : M 25x22 3/8 C S 32T 4R 540A 2.8P 12NC
Einbauort : Zuluftkanal / innen / außen
Material : Stahlblech, verzinkt
Farbe : weiß ähnlich RAL 7047
Gewicht : 43,1 kg
Gewicht mit Verpackung : 50,86 kg
Anschlussdurchmesser Warmwasser : 1 1/4" AG
Anschlussdurchmesser Kondensatablauf : 1 1/4"
Breite : 760 mm
Höhe : 1.150 mm
Tiefe : 925 mm
Breite mit Verpackung : 880 mm
Höhe mit Verpackung : 1.390 mm
Tiefe mit Verpackung : 1.045 mm
Verpackungseinheit : 1 Stück
Sortiment : X
GTIN (EAN) : 4012799985587
Hersteller: MAICO
NHKR-MV4540-H-CCW2 12NC Wasser-Nachheiz- und
Kühlregister
Artikelnummer: 0043.2630
Menge: 1,000 Stck

**10.2365 NHKR-MV4 Wasser-Nachheiz- und Kühlregister Externes wasserbasiertes Nachheiz- und Kühlregister CCW1 11NC zur Mont**
Bestellungshinweis:
Artikelbestellung als Ersatzteil unter folgender
Artikelnummer: E040.2548.0900
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für horizontale Gerätereihe
Fördervolumen : 1.000 m3/h / 6.900 m3/h
Druckverlust : 2 Pa
Medium : Wasser / 16 bar / 110  C
Max. Betriebsdruck : 16 bar
Temperatur Medium max. : 110  C
Material Wärmeübertrager : Aluminium
Kanalmaß am Auslass : DN 630
Kanalmaß am Einlass : (B x H) 800 x 1090 mm
Change Over Sensor : Ja, mit optionalem Change-Over
Sensor
Anwendung : Hohe Temperaturspreizung
Registercode : M 25x22 3/8 C S 44T 2R 590A 3P 11NC
Einbauort : Zuluftkanal / innen / außen
Material : Stahlblech, verzinkt
Farbe : weiß ähnlich RAL 7047
Gewicht : 49,6 kg
Gewicht mit Verpackung : 58,53 kg
Breite : 760 mm
Höhe : 1.434 mm
Tiefe : 885 mm
Breite mit Verpackung : 880 mm
Höhe mit Verpackung : 1.674 mm
Tiefe mit Verpackung : 1.005 mm
Verpackungseinheit : 1 Stück
Sortiment : X
GTIN (EAN) : 4012799985617
Hersteller: MAICO
NHKR-MV4555-H-CCW1 11NC Wasser-Nachheiz- und
Kühlregister
Artikelnummer: 0043.2637
Menge: 1,000 Stck

**10.2366 NHKR-MV4 Wasser-Nachheiz- und Kühlregister Externes wasserbasiertes Nachheiz- und Kühlregister CCW2 22NC zur Mont**
Bestellungshinweis:
Artikelbestellung als Ersatzteil unter folgender
Artikelnummer: E040.2548.1000
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für horizontale Gerätereihe
Fördervolumen : 1.000 m3/h / 6.900 m3/h
Druckverlust : 3 Pa
Medium : Wasser / 16 bar / 110  C
Max. Betriebsdruck : 16 bar
Temperatur Medium max. : 110  C
Material Wärmeübertrager : Aluminium
Kanalmaß am Auslass : DN 630
Kanalmaß am Einlass : (B x H) 800 x 1090 mm
Change Over Sensor : Ja, mit optionalem Change-Over
Sensor
Anwendung : Hohe Temperaturspreizung
Registercode : M 25x22 3/8 C S 44T 4R 590A 3P 22NC
Einbauort : Zuluftkanal / innen / außen
Material : Stahlblech, verzinkt
Farbe : weiß ähnlich RAL 7047
Gewicht : 51,6 kg
Gewicht mit Verpackung : 60,89 kg
Breite : 760 mm
Höhe : 1.434 mm
Tiefe : 885 mm
Breite mit Verpackung : 880 mm
Höhe mit Verpackung : 1.674 mm
Tiefe mit Verpackung : 1.005 mm
Verpackungseinheit : 1 Stück
Sortiment : X
GTIN (EAN) : 4012799985624
Hersteller: MAICO
NHKR-MV4555-H-CCW2 22NC Wasser-Nachheiz- und
Kühlregister
Artikelnummer: 0043.2638
Menge: 1,000 Stck

**10.2367 NHKR-MV4 Wasser-Nachheiz- und Kühlregister Externes wasserbasiertes Nachheiz- und Kühlregister CCW1 2NC zur Monta**
Bestellungshinweis:
Artikelbestellung als Ersatzteil unter folgender
Artikelnummer: E040.2500.1100
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für vertikale Gerätereihe
Fördervolumen : 150 m3/h / 1.950 m3/h
Druckverlust : 24 Pa
Medium : Wasser / 16 bar / 110  C
Max. Betriebsdruck : 16 bar
Temperatur Medium max. : 110  C
Material Wärmeübertrager : Aluminium
Kanalmaß am Auslass : DN 315
Kanalmaß am Einlass : (B x H) 540 x 490 mm
Change Over Sensor : Ja, mit optionalem Change-Over
Sensor
Anwendung : Hohe Temperaturspreizung
Registercode : M 25x22 3/8 C S 14T 2R 340A 2.8P 2NC
Einbauort : Zuluftkanal / innen / außen
Material : Stahlblech, verzinkt
Farbe : weiß ähnlich RAL 7047
Gewicht : 33 kg
Gewicht mit Verpackung : 38,94 kg
Anschlussdurchmesser Warmwasser : 1/2" AG
Anschlussdurchmesser Kondensatablauf : 1/2"
Breite : 760 mm
Höhe : 715 mm
Tiefe : 710 mm
Breite mit Verpackung : 880 mm
Höhe mit Verpackung : 955 mm
Tiefe mit Verpackung : 830 mm
Verpackungseinheit : 1 Stück
Sortiment : X
GTIN (EAN) : 4012799985471
Hersteller: MAICO
NHKR-MV4512-V-CCW1 2NC Wasser-Nachheiz- und
Kühlregister
Artikelnummer: 0043.2609
Menge: 1,000 Stck

**10.2368 NHKR-MV4 Wasser-Nachheiz- und Kühlregister Externes wasserbasiertes Nachheiz- und Kühlregister CCW2 4NC zur Monta**
Bestellungshinweis:
Artikelbestellung als Ersatzteil unter folgender
Artikelnummer: E040.2500.1200
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für vertikale Gerätereihe
Fördervolumen : 150 m3/h / 1.950 m3/h
Druckverlust : 45 Pa
Medium : Wasser / 16 bar / 110  C
Max. Betriebsdruck : 16 bar
Temperatur Medium max. : 110  C
Material Wärmeübertrager : Aluminium
Kanalmaß am Auslass : DN 315
Kanalmaß am Einlass : (B x H) 540 x 490 mm
Change Over Sensor : Ja, mit optionalem Change-Over
Sensor
Anwendung : Hohe Temperaturspreizung
Registercode : M 25x22 3/8 C S 14T 4R 340A 2.8P 4NC
Einbauort : Zuluftkanal / innen / außen
Material : Stahlblech, verzinkt
Farbe : weiß ähnlich RAL 7047
Gewicht : 33 kg
Gewicht mit Verpackung : 38,94 kg
Anschlussdurchmesser Warmwasser : 3/4" AG
Anschlussdurchmesser Kondensatablauf : 3/4"
Breite : 760 mm
Höhe : 715 mm
Tiefe : 710 mm
Breite mit Verpackung : 880 mm
Höhe mit Verpackung : 955 mm
Tiefe mit Verpackung : 830 mm
Verpackungseinheit : 1 Stück
Sortiment : X
GTIN (EAN) : 4012799985488
Hersteller: MAICO
NHKR-MV4512-V-CCW2 4NC Wasser-Nachheiz- und
Kühlregister
Artikelnummer: 0043.2610
Menge: 1,000 Stck

**10.2369 NHKR-MV4 Wasser-Nachheiz- und Kühlregister Externes wasserbasiertes Nachheiz- und Kühlregister CCW1 3NC zur Monta**
Bestellungshinweis:
Artikelbestellung als Ersatzteil unter folgender
Artikelnummer: E040.2512.1100
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für vertikale Gerätereihe
Fördervolumen : 250 m3/h / 2.600 m3/h
Druckverlust : 31 Pa
Medium : Wasser / 16 bar / 110  C
Max. Betriebsdruck : 16 bar
Temperatur Medium max. : 110  C
Material Wärmeübertrager : Aluminium
Kanalmaß am Auslass : DN 400
Kanalmaß am Einlass : (B x H) 540 x 490 mm
Change Over Sensor : Ja, mit optionalem Change-Over
Sensor
Anwendung : Hohe Temperaturspreizung
Registercode : M 25x22 3/8 C S 14T 2R 340A 2.1P 3NC
Einbauort : Zuluftkanal / innen / außen
Material : Stahlblech, verzinkt
Farbe : weiß ähnlich RAL 7047
Gewicht : 33,2 kg
Gewicht mit Verpackung : 39,18 kg
Anschlussdurchmesser Warmwasser : 3/4" AG
Anschlussdurchmesser Kondensatablauf : 3/4"
Breite : 760 mm
Höhe : 715 mm
Tiefe : 710 mm
Breite mit Verpackung : 880 mm
Höhe mit Verpackung : 955 mm
Tiefe mit Verpackung : 830 mm
Verpackungseinheit : 1 Stück
Sortiment : X
GTIN (EAN) : 4012799985518
Hersteller: MAICO
NHKR-MV4516-V-CCW1 3NC Wasser-Nachheiz- und
Kühlregister
Artikelnummer: 0043.2617
Menge: 1,000 Stck

**10.2370 NHKR-MV4 Wasser-Nachheiz- und Kühlregister Externes wasserbasiertes Nachheiz- und Kühlregister CCW2 7NC zur Monta**
Bestellungshinweis:
Artikelbestellung als Ersatzteil unter folgender
Artikelnummer: E040.2512.1200
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für vertikale Gerätereihe
Fördervolumen : 250 m3/h / 2.600 m3/h
Druckverlust : 60 Pa
Medium : Wasser / 16 bar / 110  C
Max. Betriebsdruck : 16 bar
Temperatur Medium max. : 110  C
Material Wärmeübertrager : Aluminium
Kanalmaß am Auslass : DN 400
Kanalmaß am Einlass : (B x H) 540 x 490 mm
Change Over Sensor : Ja, mit optionalem Change-Over
Sensor
Anwendung : Hohe Temperaturspreizung
Registercode : M 25x22 3/8 C S 14T 4R 340A 2.1P 7NC
Einbauort : Zuluftkanal / innen / außen
Material : Stahlblech, verzinkt
Farbe : weiß ähnlich RAL 7047
Gewicht : 33,2 kg
Gewicht mit Verpackung : 39,18 kg
Anschlussdurchmesser Warmwasser : 3/4" AG
Anschlussdurchmesser Kondensatablauf : 3/4"
Breite : 760 mm
Höhe : 715 mm
Tiefe : 710 mm
Breite mit Verpackung : 880 mm
Höhe mit Verpackung : 955 mm
Tiefe mit Verpackung : 830 mm
Verpackungseinheit : 1 Stück
Sortiment : X
GTIN (EAN) : 4012799985525
Hersteller: MAICO
NHKR-MV4516-V-CCW2 7NC Wasser-Nachheiz- und
Kühlregister
Artikelnummer: 0043.2618
Menge: 1,000 Stck

**10.2371 NHKR-MV4 Wasser-Nachheiz- und Kühlregister Externes wasserbasiertes Nachheiz- und Kühlregister CCW1 4NC zur Monta**
Bestellungshinweis:
Artikelbestellung als Ersatzteil unter folgender
Artikelnummer: E040.2524.1100
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für vertikale Gerätereihe
Fördervolumen : 400 m3/h / 3.500 m3/h
Druckverlust : 11 Pa
Medium : Wasser / 16 bar / 110  C
Max. Betriebsdruck : 16 bar
Temperatur Medium max. : 110  C
Material Wärmeübertrager : Aluminium
Kanalmaß am Auslass : DN 450
Kanalmaß am Einlass : (B x H) 640 x 590 mm
Change Over Sensor : Ja, mit optionalem Change-Over
Sensor
Anwendung : Hohe Temperaturspreizung
Registercode : M 25x22 3/8 C S 18T 2R 440A 2.5P 4NC
Einbauort : Zuluftkanal / innen / außen
Material : Stahlblech, verzinkt
Farbe : weiß ähnlich RAL 7047
Gewicht : 35 kg
Gewicht mit Verpackung : 41,3 kg
Anschlussdurchmesser Warmwasser : 1" AG
Anschlussdurchmesser Kondensatablauf : 1"
Breite : 760 mm
Höhe : 815 mm
Tiefe : 840 mm
Breite mit Verpackung : 880 mm
Höhe mit Verpackung : 1.055 mm
Tiefe mit Verpackung : 960 mm
Verpackungseinheit : 1 Stück
Sortiment : X
GTIN (EAN) : 4012799985556
Hersteller: MAICO
NHKR-MV4523-V-CCW1 4NC Wasser-Nachheiz- und
Kühlregister
Artikelnummer: 0043.2625
Menge: 1,000 Stck

**10.2372 NHKR-MV4 Wasser-Nachheiz- und Kühlregister Externes wasserbasiertes Nachheiz- und Kühlregister CCW2 9NC zur Monta**
Bestellungshinweis:
Artikelbestellung als Ersatzteil unter folgender
Artikelnummer: E040.2524.1200
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für vertikale Gerätereihe
Fördervolumen : 400 m3/h / 3.500 m3/h
Druckverlust : 22 Pa
Medium : Wasser / 16 bar / 110  C
Max. Betriebsdruck : 16 bar
Temperatur Medium max. : 110  C
Material Wärmeübertrager : Aluminium
Kanalmaß am Auslass : DN 450
Kanalmaß am Einlass : (B x H) 640 x 590 mm
Change Over Sensor : Ja, mit optionalem Change-Over
Sensor
Anwendung : Hohe Temperaturspreizung
Registercode : M 25x22 3/8 C S 18T 4R 440A 2.5P 9NC
Einbauort : Zuluftkanal / innen / außen
Material : Stahlblech, verzinkt
Farbe : weiß ähnlich RAL 7047
Gewicht : 35,5 kg
Gewicht mit Verpackung : 41,89 kg
Anschlussdurchmesser Warmwasser : 1" AG
Anschlussdurchmesser Kondensatablauf : 1"
Breite : 760 mm
Höhe : 815 mm
Tiefe : 840 mm
Breite mit Verpackung : 880 mm
Höhe mit Verpackung : 1.055 mm
Tiefe mit Verpackung : 960 mm
Verpackungseinheit : 1 Stück
Sortiment : X
GTIN (EAN) : 4012799985563
Hersteller: MAICO
NHKR-MV4523-V-CCW2 9NC Wasser-Nachheiz- und
Kühlregister
Artikelnummer: 0043.2626
Menge: 1,000 Stck

**10.2373 NHKR-MV4 Wasser-Nachheiz- und Kühlregister Externes wasserbasiertes Nachheiz- und Kühlregister CCW1 7NC zur Monta**
Bestellungshinweis:
Artikelbestellung als Ersatzteil unter folgender
Artikelnummer: E040.2536.1100
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für vertikale Gerätereihe
Fördervolumen : 750 m3/h / 5.000 m3/h
Druckverlust : 3 Pa
Medium : Wasser / 16 bar / 110  C
Max. Betriebsdruck : 16 bar
Temperatur Medium max. : 110  C
Material Wärmeübertrager : Aluminium
Kanalmaß am Auslass : DN 630
Kanalmaß am Einlass : (B x H) 940 x 740 mm
Change Over Sensor : Ja, mit optionalem Change-Over
Sensor
Anwendung : Hohe Temperaturspreizung
Registercode : M 25x22 3/8 C S 22T 2R 765A 2.8P 7NC
Einbauort : Zuluftkanal / innen / außen
Material : Stahlblech, verzinkt
Farbe : weiß ähnlich RAL 7047
Gewicht : 39,7 kg
Gewicht mit Verpackung : 46,85 kg
Anschlussdurchmesser Warmwasser : 1 1/4" AG
Anschlussdurchmesser Kondensatablauf : 1 1/4"
Breite : 760 mm
Höhe : 915 mm
Tiefe : 1.160 mm
Breite mit Verpackung : 880 mm
Höhe mit Verpackung : 1.155 mm
Tiefe mit Verpackung : 1.280 mm
Verpackungseinheit : 1 Stück
Sortiment : X
GTIN (EAN) : 4012799985594
Hersteller: MAICO
NHKR-MV4540-V-CCW1 7NC Wasser-Nachheiz- und
Kühlregister
Artikelnummer: 0043.2633
Menge: 1,000 Stck

**10.2374 NHKR-MV4 Wasser-Nachheiz- und Kühlregister Externes wasserbasiertes Nachheiz- und Kühlregister CCW2 11NC zur Mont**
Bestellungshinweis:
Artikelbestellung als Ersatzteil unter folgender
Artikelnummer: E040.2536.1200
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für vertikale Gerätereihe
Fördervolumen : 750 m3/h / 5.000 m3/h
Druckverlust : 6 Pa
Medium : Wasser / 16 bar / 110  C
Max. Betriebsdruck : 16 bar
Temperatur Medium max. : 110  C
Material Wärmeübertrager : Aluminium
Kanalmaß am Auslass : DN 630
Kanalmaß am Einlass : (B x H) 940 x 740 mm
Change Over Sensor : Ja, mit optionalem Change-Over
Sensor
Anwendung : Hohe Temperaturspreizung
Registercode : M 25x22 3/8 C S 22T 4R 765A 2.8P 11NC
Einbauort : Zuluftkanal / innen / außen
Material : Stahlblech, verzinkt
Farbe : weiß ähnlich RAL 7047
Gewicht : 39,7 kg
Gewicht mit Verpackung : 46,85 kg
Anschlussdurchmesser Warmwasser : 1 1/4" AG
Anschlussdurchmesser Kondensatablauf : 1 1/4"
Breite : 760 mm
Höhe : 915 mm
Tiefe : 1.160 mm
Breite mit Verpackung : 880 mm
Höhe mit Verpackung : 1.155 mm
Tiefe mit Verpackung : 1.280 mm
Verpackungseinheit : 1 Stück
Sortiment : X
GTIN (EAN) : 4012799985600
Hersteller: MAICO
NHKR-MV4540-V-CCW2 11NC Wasser-Nachheiz- und
Kühlregister
Artikelnummer: 0043.2634
Menge: 1,000 Stck

**10.2375 NHKR-MV4 Wasser-Nachheiz- und Kühlregister Externes wasserbasiertes Nachheiz- und Kühlregister CCW1 13NC zur Mont**
Bestellungshinweis:
Artikelbestellung als Ersatzteil unter folgender
Artikelnummer: E040.2548.1100
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für vertikale Gerätereihe
Fördervolumen : 1.000 m3/h / 6.900 m3/h
Druckverlust : 2 Pa
Medium : Wasser / 16 bar / 110  C
Max. Betriebsdruck : 16 bar
Temperatur Medium max. : 110  C
Material Wärmeübertrager : Aluminium
Kanalmaß am Auslass : DN 630
Kanalmaß am Einlass : (B x H) 1530 x 800 mm
Change Over Sensor : Ja, mit optionalem Change-Over
Sensor
Anwendung : Hohe Temperaturspreizung
Registercode : M 25x22 3/8 C S 26T 2R 1049A 3P 13NC
Einbauort : Zuluftkanal / innen / außen
Material : Stahlblech, verzinkt
Farbe : weiß ähnlich RAL 7047
Gewicht : 46,6 kg
Gewicht mit Verpackung : 54,99 kg
Anschlussdurchmesser Warmwasser : 2" AG
Anschlussdurchmesser Kondensatablauf : 2"
Breite : 760 mm
Höhe : 975 mm
Tiefe : 1.444 mm
Breite mit Verpackung : 880 mm
Höhe mit Verpackung : 1.215 mm
Tiefe mit Verpackung : 1.564 mm
Verpackungseinheit : 1 Stück
Sortiment : X
GTIN (EAN) : 4012799985631
Hersteller: MAICO
NHKR-MV4555-V-CCW1 13NC Wasser-Nachheiz- und
Kühlregister
Artikelnummer: 0043.2641
Menge: 1,000 Stck

**10.2376 NHKR-MV4 Wasser-Nachheiz- und Kühlregister Externes wasserbasiertes Nachheiz- und Kühlregister CCW2 26NC zur Mont**
Bestellungshinweis:
Artikelbestellung als Ersatzteil unter folgender
Artikelnummer: E040.2548.1200
Merkmale:
Wasserbasiertes Nachheiz- und Kühlregister zur Montage
im horizontalen Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Beschichtung:
Die Beschichtung der Außenpaneele ist UV-beständig
pulverbeschichtet in RAL 7047 und bietet besonderen
Schutz vor Korrosion.
Kanalanschlüsse:
Eckige Kanalanschlüsse gemäß technischen Daten.
Wärmeübertrager:
Der Wärmeübertrager besteht aus seewasserbeständigem
Aluminium.
Der Lamellenabstand beträgt 2,8 mm und übertrifft somit
die Mindestanforderungen der VDI 6022.
Für ungehinderte Kondensatabfuhr ist der
Wärmeübertrager vollflächig in der Kondensatwanne
integriert.
Zur Bedienseite herausgeführte starre Vor- und
Rücklaufverbindung.
Vorlauf oben angeordnet mit integrierter
Entlüftungsmöglichkeit.
Rücklauf unten angeordnet. Anschlussdurchmesser siehe
Technische Daten.
Tropfenabscheider:
Integrierter Tropfenabscheider mit strömungsoptimiertem
Lamellenprofil für geringsten Luftwiderstand.
Senkrecht innerhalb Kondensatwanne platziert.
In Führungsschienen installiert und zu Wartungszwecken
leicht demontierbar.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Technische Daten
Ausführung : für vertikale Gerätereihe
Fördervolumen : 1.000 m3/h / 6.900 m3/h
Druckverlust : 3 Pa
Medium : Wasser / 16 bar / 110  C
Max. Betriebsdruck : 16 bar
Temperatur Medium max. : 110  C
Material Wärmeübertrager : Aluminium
Kanalmaß am Auslass : DN 630
Kanalmaß am Einlass : (B x H) 1530 x 800 mm
Change Over Sensor : Ja, mit optionalem Change-Over
Sensor
Anwendung : Hohe Temperaturspreizung
Registercode : M 25x22 3/8 C S 26T 4R 1049A 3P 26NC
Einbauort : Zuluftkanal / innen / außen
Material : Stahlblech, verzinkt
Farbe : weiß ähnlich RAL 7047
Gewicht : 46,6 kg
Gewicht mit Verpackung : 54,99 kg
Anschlussdurchmesser Warmwasser : 2" AG
Anschlussdurchmesser Kondensatablauf : 2"
Breite : 760 mm
Höhe : 975 mm
Tiefe : 1.444 mm
Breite mit Verpackung : 880 mm
Höhe mit Verpackung : 1.215 mm
Tiefe mit Verpackung : 1.564 mm
Verpackungseinheit : 1 Stück
Sortiment : X
GTIN (EAN) : 4012799985648
Hersteller: MAICO
NHKR-MV4555-V-CCW2 26NC Wasser-Nachheiz- und
Kühlregister
Artikelnummer: 0043.2642
Menge: 1,000 Stck

**10.2377 NHKR M40 Kältemittel-Nachheiz- und Kühlregister Kältemittel-Nachheiz- und Kühlregister CCDX1 zum Anbau an das RLT FLAT**
Merkmale:
Kältemittelbasiertes Nachheiz- und Kühlregister zur
Montage im Zuluftkanal.
Passend zum RLT-Gerät mit gleicher Bauartbezeichnung
(MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider, Kondensatwanne und
Temperatursensor.
Kondensatwanne aus Edelstahl, alle weiteren Einbauteile
sind aus verzinktem Stahl, Aluminium oder Edelstahl und
somit hygienisch im Sinne der VDI 6022.
Kanalanschlüsse:
Eckige Kanalanschlüsse gemäß technischen Daten.
Wärmeübertrager:
Der Wärmeübertrager besteht aus seewasserbeständigem
Aluminium.
Für ungehinderte Kondensatabfuhr ist der
Wärmeübertrager vollflächig in der Kondensatwanne
integriert.
Zur Bedienseite herausgeführte starre
Kältemittelanschlüsse.
Kondensatwanne:
Hygienisch einwandfreier Kondensatablauf im Gerät durch
Edelstahlkondensatwanne, lasergeschweißt.
Komplett unter dem Wärmeübertrager und
Tropfenabscheider platziert.
Luftfilter:
Filter, optionales Upgrade.
Selbsttragende Struktur mit Aluminiumrahmen.
Profilierung des Filters: Plisseefilter.
Technische Daten
Medium : R410A
Max. Betriebsdruck :
Temperatur Medium max. :
Registercode : M 25x22-3/8 C S 9T 4R 210A 2.8P 3NC
Einbauort : Decke
Material : Metall
Farbe : telegrau, ähnlich RAL 7047
Gewicht : 40 kg
Gewicht mit Verpackung : 44 kg
Breite : 652 mm
Höhe : 375 mm
Tiefe : 556 mm
Breite mit Verpackung : 772 mm
Höhe mit Verpackung : 615 mm
Tiefe mit Verpackung : 676 mm
Kühlleistung : 1.260 W
Verpackungseinheit : 1 Stück
Sortiment : X
GTIN (EAN) : 4012799321446
Hersteller: MAICO
NHKR M4004H CCDX1 Kältemittel-Nachheiz- und
Kühlregister
Artikelnummer: 0043.2845
Menge: 1,000 Stck

**10.2378 NHKR M40 Kältemittel-Nachheiz- und Kühlregister Kältemittel-Nachheiz- und Kühlregister CCDX1 zum Anbau an das RLT FLAT**
Merkmale:
Kältemittelbasiertes Nachheiz- und Kühlregister zur
Montage im Zuluftkanal.
Passend zum RLT-Gerät mit gleicher Bauartbezeichnung
(MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider, Kondensatwanne und
Temperatursensor.
Kondensatwanne aus Edelstahl, alle weiteren Einbauteile
sind aus verzinktem Stahl, Aluminium oder Edelstahl und
somit hygienisch im Sinne der VDI 6022.
Kanalanschlüsse:
Eckige Kanalanschlüsse gemäß technischen Daten.
Wärmeübertrager:
Der Wärmeübertrager besteht aus seewasserbeständigem
Aluminium.
Für ungehinderte Kondensatabfuhr ist der
Wärmeübertrager vollflächig in der Kondensatwanne
integriert.
Zur Bedienseite herausgeführte starre
Kältemittelanschlüsse.
Kondensatwanne:
Hygienisch einwandfreier Kondensatablauf im Gerät durch
Edelstahlkondensatwanne, lasergeschweißt.
Komplett unter dem Wärmeübertrager und
Tropfenabscheider platziert.
Luftfilter:
Filter, optionales Upgrade.
Selbsttragende Struktur mit Aluminiumrahmen.
Profilierung des Filters: Plisseefilter.
Technische Daten
Medium : R410A
Max. Betriebsdruck :
Temperatur Medium max. :
Registercode : M 25x22-3/8 C S 9T 4R 360A 2.8P 3NC
Einbauort : Decke
Material : Metall
Farbe : telegrau, ähnlich RAL 7047
Gewicht : 60 kg
Gewicht mit Verpackung : 66 kg
Breite : 652 mm
Höhe : 375 mm
Tiefe : 709 mm
Breite mit Verpackung : 772 mm
Höhe mit Verpackung : 615 mm
Tiefe mit Verpackung : 829 mm
Kühlleistung : 1.940 W
Verpackungseinheit : 1 Stück
Sortiment : X
GTIN (EAN) : 4012799321453
Hersteller: MAICO
NHKR M4007H CCDX1 Kältemittel-Nachheiz- und
Kühlregister
Artikelnummer: 0043.2846
Menge: 1,000 Stck

**10.2379 NHKR M40 Kältemittel-Nachheiz- und Kühlregister Kältemittel-Nachheiz- und Kühlregister CCDX1 zum Anbau an das RLT FLAT**
Merkmale:
Kältemittelbasiertes Nachheiz- und Kühlregister zur
Montage im Zuluftkanal.
Passend zum RLT-Gerät mit gleicher Bauartbezeichnung
(MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider, Kondensatwanne und
Temperatursensor.
Kondensatwanne aus Edelstahl, alle weiteren Einbauteile
sind aus verzinktem Stahl, Aluminium oder Edelstahl und
somit hygienisch im Sinne der VDI 6022.
Kanalanschlüsse:
Eckige Kanalanschlüsse gemäß technischen Daten.
Wärmeübertrager:
Der Wärmeübertrager besteht aus seewasserbeständigem
Aluminium.
Für ungehinderte Kondensatabfuhr ist der
Wärmeübertrager vollflächig in der Kondensatwanne
integriert.
Zur Bedienseite herausgeführte starre
Kältemittelanschlüsse.
Kondensatwanne:
Hygienisch einwandfreier Kondensatablauf im Gerät durch
Edelstahlkondensatwanne, lasergeschweißt.
Komplett unter dem Wärmeübertrager und
Tropfenabscheider platziert.
Luftfilter:
Filter, optionales Upgrade.
Selbsttragende Struktur mit Aluminiumrahmen.
Profilierung des Filters: Plisseefilter.
Technische Daten
Medium : R410A
Max. Betriebsdruck :
Temperatur Medium max. :
Registercode : M 25x22-3/8 C S 12T 4R 410A 2.5P 4NC
Einbauort : Decke
Material : Metall
Farbe : telegrau, ähnlich RAL 7047
Gewicht : 80 kg
Gewicht mit Verpackung : 88 kg
Breite : 652 mm
Höhe : 390 mm
Tiefe : 761 mm
Breite mit Verpackung : 772 mm
Höhe mit Verpackung : 630 mm
Tiefe mit Verpackung : 881 mm
Kühlleistung : 2.000 W
Verpackungseinheit : 1 Stück
Sortiment : X
GTIN (EAN) : 4012799321460
Hersteller: MAICO
NHKR M4012H CCDX1 Kältemittel-Nachheiz- und
Kühlregister
Artikelnummer: 0043.2847
Menge: 1,000 Stck

**10.2380 NHKR M40 Kältemittel-Nachheiz- und Kühlregister Kältemittel-Nachheiz- und Kühlregister CCDX1 zum Anbau an das RLT FLAT**
Merkmale:
Kältemittelbasiertes Nachheiz- und Kühlregister zur
Montage im Zuluftkanal.
Passend zum RLT-Gerät mit gleicher Bauartbezeichnung
(MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider, Kondensatwanne und
Temperatursensor.
Kondensatwanne aus Edelstahl, alle weiteren Einbauteile
sind aus verzinktem Stahl, Aluminium oder Edelstahl und
somit hygienisch im Sinne der VDI 6022.
Kanalanschlüsse:
Eckige Kanalanschlüsse gemäß technischen Daten.
Wärmeübertrager:
Der Wärmeübertrager besteht aus seewasserbeständigem
Aluminium.
Für ungehinderte Kondensatabfuhr ist der
Wärmeübertrager vollflächig in der Kondensatwanne
integriert.
Zur Bedienseite herausgeführte starre
Kältemittelanschlüsse.
Kondensatwanne:
Hygienisch einwandfreier Kondensatablauf im Gerät durch
Edelstahlkondensatwanne, lasergeschweißt.
Komplett unter dem Wärmeübertrager und
Tropfenabscheider platziert.
Luftfilter:
Filter, optionales Upgrade.
Selbsttragende Struktur mit Aluminiumrahmen.
Profilierung des Filters: Plisseefilter.
Technische Daten
Medium : R410A
Max. Betriebsdruck :
Temperatur Medium max. :
Registercode : M 25x22-3/8 C S 12T 4R 550A 2.5P 4NC
Einbauort : Decke
Material : Metall
Farbe : telegrau, ähnlich RAL 7047
Gewicht : 100 kg
Gewicht mit Verpackung : 110 kg
Anschlussdurchmesser : 19,05 mm
Breite : 652 mm
Höhe : 406 mm
Tiefe : 906 mm
Breite mit Verpackung : 772 mm
Höhe mit Verpackung : 671 mm
Tiefe mit Verpackung : 1.026 mm
Heizleistung : 5.830 W
Kühlleistung : 2.210 W
Verpackungseinheit : 1 Stück
Sortiment : X
GTIN (EAN) : 4012799321477
Hersteller: MAICO
NHKR M4020H CCDX1 Kältemittel-Nachheiz- und
Kühlregister
Artikelnummer: 0043.2848
Menge: 1,000 Stck

**10.2381 NHKR M40 Kältemittel-Nachheiz- und Kühlregister Kältemittel-Nachheiz- und Kühlregister CCDX1 zum Anbau an das RLT FLAT**
Merkmale:
Kältemittelbasiertes Nachheiz- und Kühlregister zur
Montage im Zuluftkanal.
Passend zum RLT-Gerät mit gleicher Bauartbezeichnung
(MV40xxH).
Anschlussseite richtet sich nach Anschlussseite des RLT
Grundgerätes.
Gehäuse:
Die Isolierung zwischen den doppelwandigen Paneelen
besteht aus 40 mm (70 kg/m3) Steinwolle, was zu einer
Wärmedurchgangsklasse T2 führt.
Geräteklassifikation A1 nach DIN 4102 (nicht brennbar).
Die Außenpaneele sind pulverbeschichtet in RAL 7047.
Innenseite: Verzinktes Stahlblech.
Glatte Innenoberflächen.
Großzügig bemessene Revisionsöffnungen ermöglichen für
Wartungsarbeiten einen einfachen Zugang zum
Wärmetauscher, Tropfenabscheider, Kondensatwanne und
Temperatursensor.
Kondensatwanne aus Edelstahl, alle weiteren Einbauteile
sind aus verzinktem Stahl, Aluminium oder Edelstahl und
somit hygienisch im Sinne der VDI 6022.
Kanalanschlüsse:
Eckige Kanalanschlüsse gemäß technischen Daten.
Wärmeübertrager:
Der Wärmeübertrager besteht aus seewasserbeständigem
Aluminium.
Für ungehinderte Kondensatabfuhr ist der
Wärmeübertrager vollflächig in der Kondensatwanne
integriert.
Zur Bedienseite herausgeführte starre
Kältemittelanschlüsse.
Kondensatwanne:
Hygienisch einwandfreier Kondensatablauf im Gerät durch
Edelstahlkondensatwanne, lasergeschweißt.
Komplett unter dem Wärmeübertrager und
Tropfenabscheider platziert.
Luftfilter:
Filter, optionales Upgrade.
Selbsttragende Struktur mit Aluminiumrahmen.
Profilierung des Filters: Plisseefilter.
Technische Daten
Medium : R410A
Max. Betriebsdruck :
Temperatur Medium max. :
Registercode : M 25x22-3/8 C S 16T 4R 730A 2.5P 8NC
Einbauort : Decke
Material : Metall
Farbe : telegrau, ähnlich RAL 7047
Gewicht : 120 kg
Gewicht mit Verpackung : 132 kg
Breite : 652 mm
Höhe : 513 mm
Tiefe : 1.081 mm
Breite mit Verpackung : 772 mm
Höhe mit Verpackung : 753 mm
Tiefe mit Verpackung : 1.201 mm
Kühlleistung : 2.460 W
Verpackungseinheit : 1 Stück
Sortiment : X
GTIN (EAN) : 4012799321484
Hersteller: MAICO
NHKR M4027H CCDX1 Kältemittel-Nachheiz- und
Kühlregister
Artikelnummer: 0043.2849
Menge: 1,000 Stck

**10.2382 NHKR-MV4 Kältemittel-Nachheiz- und Kühlregister Kältemittel-Nachheiz- und Kühlregister CCDX1 2NC, extern. Bestellung m**
Merkmale:
Kältemittelbasiertes Nachheiz- und Kühlregister zur
Montage im Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Kanalanschlüsse:
Eckige Kanalanschlüsse gemäß technischen Daten.
Übergangsadapter eckig / rund sind optional verfügbar.
Wärmeübertrager:
Der Wärmeübertrager besteht aus seewasserbeständigem
Aluminium.
Für ungehinderte Kondensatabfuhr ist der
Wärmeübertrager vollflächig in der Kondensatwanne
integriert.
Zur Bedienseite herausgeführte starre
Kältemittelanschlüsse.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Bestellungshinweis:
Artikelbestellung als Ersatzteil unter folgender
Artikelnummer: E040.2500.1300
Technische Daten
Ausführung : für horizontale Gerätereihe
Registercode : M 25x22 3/8 C S 14T 4R 340A 2.5P 2NC
Gewicht : 36,4 kg
Gewicht mit Verpackung : 42,95 kg
Breite : 760 mm
Höhe : 700 mm
Tiefe : 715 mm
Breite mit Verpackung : 880 mm
Höhe mit Verpackung : 940 mm
Tiefe mit Verpackung : 835 mm
Kühlleistung : 2.450 W
Verpackungseinheit : 1 Stück
Sortiment : X
GTIN (EAN) : 4012799985655
Hersteller: MAICO
NHKR-MV4512-H-CCDX1 2NC Kältemittel-Nachheiz- und
Kühlregister
Artikelnummer: 0043.2645
Menge: 1,000 Stck

**10.2383 NHKR-MV4 Kältemittel-Nachheiz- und Kühlregister Kältemittel-Nachheiz- und Kühlregister CCDX1 2NC, extern. Bestellung m**
Merkmale:
Kältemittelbasiertes Nachheiz- und Kühlregister zur
Montage im Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Kanalanschlüsse:
Eckige Kanalanschlüsse gemäß technischen Daten.
Übergangsadapter eckig / rund sind optional verfügbar.
Wärmeübertrager:
Der Wärmeübertrager besteht aus seewasserbeständigem
Aluminium.
Für ungehinderte Kondensatabfuhr ist der
Wärmeübertrager vollflächig in der Kondensatwanne
integriert.
Zur Bedienseite herausgeführte starre
Kältemittelanschlüsse.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Bestellungshinweis:
Artikelbestellung als Ersatzteil unter folgender
Artikelnummer: E040.2512.1300
Technische Daten
Ausführung : für horizontale Gerätereihe
Registercode : M 25x22 3/8 C S 14T 4R 330A 2.5P 2NC
Gewicht : 33,2 kg
Gewicht mit Verpackung : 39,18 kg
Breite : 760 mm
Höhe : 700 mm
Tiefe : 725 mm
Breite mit Verpackung : 880 mm
Höhe mit Verpackung : 940 mm
Tiefe mit Verpackung : 845 mm
Kühlleistung : 2.410 W
Verpackungseinheit : 1 Stück
Sortiment : X
GTIN (EAN) : 4012799985679
Hersteller: MAICO
NHKR-MV4516-H-CCDX1 2NC Kältemittel-Nachheiz- und
Kühlregister
Artikelnummer: 0043.2653
Menge: 1,000 Stck

**10.2384 NHKR-MV4 Kältemittel-Nachheiz- und Kühlregister Kältemittel-Nachheiz- und Kühlregister CCDX1 3NC, extern. Bestellung m**
Merkmale:
Kältemittelbasiertes Nachheiz- und Kühlregister zur
Montage im Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Kanalanschlüsse:
Eckige Kanalanschlüsse gemäß technischen Daten.
Übergangsadapter eckig / rund sind optional verfügbar.
Wärmeübertrager:
Der Wärmeübertrager besteht aus seewasserbeständigem
Aluminium.
Für ungehinderte Kondensatabfuhr ist der
Wärmeübertrager vollflächig in der Kondensatwanne
integriert.
Zur Bedienseite herausgeführte starre
Kältemittelanschlüsse.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Bestellungshinweis:
Artikelbestellung als Ersatzteil unter folgender
Artikelnummer: E040.2524.1300
Technische Daten
Ausführung : für horizontale Gerätereihe
Registercode : M 25x22 3/8 C S 18T 4R 420A 2.5P 3NC
Gewicht : 35 kg
Gewicht mit Verpackung : 41,3 kg
Breite : 760 mm
Höhe : 830 mm
Tiefe : 825 mm
Breite mit Verpackung : 880 mm
Höhe mit Verpackung : 1.070 mm
Tiefe mit Verpackung : 945 mm
Kühlleistung : 2.310 W
Verpackungseinheit : 1 Stück
Sortiment : X
GTIN (EAN) : 4012799985693
Hersteller: MAICO
NHKR-MV4523-H-CCDX1 3NC Kältemittel-Nachheiz- und
Kühlregister
Artikelnummer: 0043.2661
Menge: 1,000 Stck

**10.2385 NHKR-MV4 Kältemittel-Nachheiz- und Kühlregister Kältemittel-Nachheiz- und Kühlregister CCDX1 6NC, extern. Bestellung m**
Merkmale:
Kältemittelbasiertes Nachheiz- und Kühlregister zur
Montage im Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Kanalanschlüsse:
Eckige Kanalanschlüsse gemäß technischen Daten.
Übergangsadapter eckig / rund sind optional verfügbar.
Wärmeübertrager:
Der Wärmeübertrager besteht aus seewasserbeständigem
Aluminium.
Für ungehinderte Kondensatabfuhr ist der
Wärmeübertrager vollflächig in der Kondensatwanne
integriert.
Zur Bedienseite herausgeführte starre
Kältemittelanschlüsse.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Bestellungshinweis:
Artikelbestellung als Ersatzteil unter folgender
Artikelnummer: E040.2536.1300
Technische Daten
Ausführung : für horizontale Gerätereihe
Registercode : M 25x22 3/8 C S 32T 3R 510A 2.5P 6NC
Gewicht : 41 kg
Gewicht mit Verpackung : 48,38 kg
Breite : 760 mm
Höhe : 1.150 mm
Tiefe : 925 mm
Breite mit Verpackung : 880 mm
Höhe mit Verpackung : 1.390 mm
Tiefe mit Verpackung : 1.045 mm
Kühlleistung : 2.800 W
Verpackungseinheit : 1 Stück
Sortiment : X
GTIN (EAN) : 4012799985716
Hersteller: MAICO
NHKR-MV4540-H-CCDX1 6NC Kältemittel-Nachheiz- und
Kühlregister
Artikelnummer: 0043.2669
Menge: 1,000 Stck

**10.2386 NHKR-MV4 Kältemittel-Nachheiz- und Kühlregister Kältemittel-Nachheiz- und Kühlregister CCDX1 9NC, extern. Bestellung m**
Merkmale:
Kältemittelbasiertes Nachheiz- und Kühlregister zur
Montage im Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Kanalanschlüsse:
Eckige Kanalanschlüsse gemäß technischen Daten.
Übergangsadapter eckig / rund sind optional verfügbar.
Wärmeübertrager:
Der Wärmeübertrager besteht aus seewasserbeständigem
Aluminium.
Für ungehinderte Kondensatabfuhr ist der
Wärmeübertrager vollflächig in der Kondensatwanne
integriert.
Zur Bedienseite herausgeführte starre
Kältemittelanschlüsse.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Bestellungshinweis:
Artikelbestellung als Ersatzteil unter folgender
Artikelnummer: E040.2548.1300
Technische Daten
Ausführung : für horizontale Gerätereihe
Registercode : M 25x22 3/8 C S 42T 3R 570A 3.2P 9NC
Gewicht : 49,6 kg
Gewicht mit Verpackung : 58,52 kg
Breite : 760 mm
Höhe : 1.434 mm
Tiefe : 885 mm
Breite mit Verpackung : 880 mm
Höhe mit Verpackung : 1.674 mm
Tiefe mit Verpackung : 1.005 mm
Kühlleistung : 2.840 W
Verpackungseinheit : 1 Stück
Sortiment : X
GTIN (EAN) : 4012799985730
Hersteller: MAICO
NHKR-MV4555-H-CCDX1 9NC Kältemittel-Nachheiz- und
Kühlregister
Artikelnummer: 0043.2677
Menge: 1,000 Stck

**10.2387 NHKR-MV4 Kältemittel-Nachheiz- und Kühlregister Kältemittel-Nachheiz- und Kühlregister CCDX1 2NC, extern. Bestellung m**
Merkmale:
Kältemittelbasiertes Nachheiz- und Kühlregister zur
Montage im Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Kanalanschlüsse:
Eckige Kanalanschlüsse gemäß technischen Daten.
Übergangsadapter eckig / rund sind optional verfügbar.
Wärmeübertrager:
Der Wärmeübertrager besteht aus seewasserbeständigem
Aluminium.
Für ungehinderte Kondensatabfuhr ist der
Wärmeübertrager vollflächig in der Kondensatwanne
integriert.
Zur Bedienseite herausgeführte starre
Kältemittelanschlüsse.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Bestellungshinweis:
Artikelbestellung als Ersatzteil unter folgender
Artikelnummer: E040.2500.1400
Technische Daten
Ausführung : für vertikale Gerätereihe
Registercode : M 25x22 3/8 C S 14T 4R 340A 2.5P 2NC
Gewicht : 33 kg
Gewicht mit Verpackung : 38,94 kg
Breite : 760 mm
Höhe : 715 mm
Tiefe : 710 mm
Breite mit Verpackung : 880 mm
Höhe mit Verpackung : 955 mm
Tiefe mit Verpackung : 830 mm
Kühlleistung : 2.450 W
Verpackungseinheit : 1 Stück
Sortiment : X
GTIN (EAN) : 4012799985662
Hersteller: MAICO
NHKR-MV4512-V-CCDX1 2NC Kältemittel-Nachheiz- und
Kühlregister
Artikelnummer: 0043.2649
Menge: 1,000 Stck

**10.2388 NHKR-MV4 Kältemittel-Nachheiz- und Kühlregister Kältemittel-Nachheiz- und Kühlregister CCDX1 2NC, extern. Bestellung m**
Merkmale:
Kältemittelbasiertes Nachheiz- und Kühlregister zur
Montage im Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Kanalanschlüsse:
Eckige Kanalanschlüsse gemäß technischen Daten.
Übergangsadapter eckig / rund sind optional verfügbar.
Wärmeübertrager:
Der Wärmeübertrager besteht aus seewasserbeständigem
Aluminium.
Für ungehinderte Kondensatabfuhr ist der
Wärmeübertrager vollflächig in der Kondensatwanne
integriert.
Zur Bedienseite herausgeführte starre
Kältemittelanschlüsse.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Bestellungshinweis:
Artikelbestellung als Ersatzteil unter folgender
Artikelnummer: E040.2512.1400
Technische Daten
Ausführung : für vertikale Gerätereihe
Registercode : M 25x22 3/8 C S 14T 4R 330A 2.5P 2NC
Gewicht : 33,2 kg
Gewicht mit Verpackung : 39,18 kg
Breite : 760 mm
Höhe : 715 mm
Tiefe : 710 mm
Breite mit Verpackung : 880 mm
Höhe mit Verpackung : 955 mm
Tiefe mit Verpackung : 830 mm
Kühlleistung : 2.410 W
Verpackungseinheit : 1 Stück
Sortiment : X
GTIN (EAN) : 4012799985686
Hersteller: MAICO
NHKR-MV4516-V-CCDX1 2NC Kältemittel-Nachheiz- und
Kühlregister
Artikelnummer: 0043.2657
Menge: 1,000 Stck

**10.2389 NHKR-MV4 Kältemittel-Nachheiz- und Kühlregister Kältemittel-Nachheiz- und Kühlregister CCDX1 3NC, extern. Bestellung m**
Merkmale:
Kältemittelbasiertes Nachheiz- und Kühlregister zur
Montage im Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Kanalanschlüsse:
Eckige Kanalanschlüsse gemäß technischen Daten.
Übergangsadapter eckig / rund sind optional verfügbar.
Wärmeübertrager:
Der Wärmeübertrager besteht aus seewasserbeständigem
Aluminium.
Für ungehinderte Kondensatabfuhr ist der
Wärmeübertrager vollflächig in der Kondensatwanne
integriert.
Zur Bedienseite herausgeführte starre
Kältemittelanschlüsse.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Bestellungshinweis:
Artikelbestellung als Ersatzteil unter folgender
Artikelnummer: E040.2524.1400
Technische Daten
Ausführung : für vertikale Gerätereihe
Registercode : M 25x22 3/8 C S 18T 4R 420A 2.5P 3NC
Gewicht : 35 kg
Gewicht mit Verpackung : 41,3 kg
Breite : 760 mm
Höhe : 815 mm
Tiefe : 840 mm
Breite mit Verpackung : 880 mm
Höhe mit Verpackung : 1.055 mm
Tiefe mit Verpackung : 960 mm
Kühlleistung : 2.310 W
Verpackungseinheit : 1 Stück
Sortiment : X
GTIN (EAN) : 4012799985709
Hersteller: MAICO
NHKR-MV4523-V-CCDX1 3NC Kältemittel-Nachheiz- und
Kühlregister
Artikelnummer: 0043.2665
Menge: 1,000 Stck

**10.2390 NHKR-MV4 Kältemittel-Nachheiz- und Kühlregister Kältemittel-Nachheiz- und Kühlregister CCDX1 6NC, extern. Bestellung m**
Merkmale:
Kältemittelbasiertes Nachheiz- und Kühlregister zur
Montage im Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Kanalanschlüsse:
Eckige Kanalanschlüsse gemäß technischen Daten.
Übergangsadapter eckig / rund sind optional verfügbar.
Wärmeübertrager:
Der Wärmeübertrager besteht aus seewasserbeständigem
Aluminium.
Für ungehinderte Kondensatabfuhr ist der
Wärmeübertrager vollflächig in der Kondensatwanne
integriert.
Zur Bedienseite herausgeführte starre
Kältemittelanschlüsse.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Bestellungshinweis:
Artikelbestellung als Ersatzteil unter folgender
Artikelnummer: E040.2536.1400
Technische Daten
Ausführung : für vertikale Gerätereihe
Registercode : M 25x22 3/8 C S 22T 3R 745A 2.5P 6NC
Gewicht : 39,7 kg
Gewicht mit Verpackung : 46,85 kg
Breite : 760 mm
Höhe : 915 mm
Tiefe : 1.160 mm
Breite mit Verpackung : 880 mm
Höhe mit Verpackung : 1.155 mm
Tiefe mit Verpackung : 1.280 mm
Kühlleistung : 2.830 W
Verpackungseinheit : 1 Stück
Sortiment : X
GTIN (EAN) : 4012799985723
Hersteller: MAICO
NHKR-MV4540-V-CCDX1 6NC Kältemittel-Nachheiz- und
Kühlregister
Artikelnummer: 0043.2673
Menge: 1,000 Stck

**10.2391 NHKR-MV4 Kältemittel-Nachheiz- und Kühlregister Kältemittel-Nachheiz- und Kühlregister CCDX1 9NC, extern. Bestellung m**
Merkmale:
Kältemittelbasiertes Nachheiz- und Kühlregister zur
Montage im Zuluftkanal.
Passend zum RLT-Gerät mit gleicher Bauartbezeichnung
(MV45xx H/V).
Anschlussseite richtet sich nach Anschlussseite des RLT
Grundgerätes.
Gehäuse:
Monoblockgehäuse in selbsttragender Rahmenbauweise.
Die Gehäusestruktur besteht aus Aluminiumprofilen mit
thermischen Trennungen durch in das Profil eingebaute
Polyamid-Distanzstücke (Klasse TB2 gemäß EN 1886).
Die Ecken bestehen aus glasfaserverstärktem Polyamid.
Die Isolierung zwischen den doppelwandigen Paneelen
besteht aus 45 mm (70 kg/m3) Steinwolle, was zu einer
Wärmedurchgangsklasse T2 führt.
Geräteklassifikation A1 nach DIN 4102 (nicht brennbar).
Die Außenpaneele sind pulverbeschichtet in RAL 7047.
Innenseite: Verzinktes Stahlblech.
Glatte Innenoberflächen.
In Kabelschutzrohren auf Abstandshaltern verlegte
elektrische Leitungen.
Großzügig bemessene Revisionsöffnungen ermöglichen für
Wartungsarbeiten einen einfachen Zugang zum
Wärmetauscher, Tropfenabscheider, Kondensatwanne und
Temperatursensor.
Kondensatwanne aus Edelstahl, alle weiteren Einbauteile
sind aus verzinktem Stahl, Aluminium oder Edelstahl und
somit hygienisch im Sinne der VDI 6022.
Paneele und Revisionstüren:
Wärmebrückenoptimierte Paneele und Revisionstüren aus
verzinktem Stahlblech, thermisch entkoppelt,
pulverbeschichtet zum besonderen Schutz vor Korrosion.
Doppelwandiger Aufbau der Paneele in Sandwichbauweise
mit innenliegender, nicht brennbarer Steinwolle
(Stärke: 45 mm, Dichte 70 kg/m3, Baustoffklasse A1 nach
DIN 4102 (nicht brennbar)) für beste Schall- und
Wärmedämmung.
Auf der Bedienseite befindet sich eine großzügig
bemessene Revisionsöffnung für optimalen Zugang nach
VDI 6022 und ermöglicht einen einfachen Zugang bei
Wartungsarbeiten.
Die Revisionstür ist mit druckadaptiver Dichtung zur
Anpassung an die Druckverhältnisse im Gerät
ausgestattet.
Kanalanschlüsse:
Eckige Kanalanschlüsse gemäß technischen Daten.
Übergangsadapter eckig / rund sind optional verfügbar.
Wärmeübertrager:
Der Wärmeübertrager besteht aus seewasserbeständigem
Aluminium.
Für ungehinderte Kondensatabfuhr ist der
Wärmeübertrager vollflächig in der Kondensatwanne
integriert.
Zur Bedienseite herausgeführte starre
Kältemittelanschlüsse.
Kondensatwanne:
Hygienisch einwandfreier Kondensatablauf im Gerät durch
Edelstahlkondensatwanne, lasergeschweißt.
Anschlussdurchmesser ¢".
Komplett unter dem Wärmeübertrager und
Tropfenabscheider platziert.
Elektrische Verbindungen:
4-polige Industriekupplung zum Anschluss des
integrierten Temperatursensors im Register an die
Gerätesteuerung des RLT-Gerätes.
Der Gegenstecker befindet sich am zugehörigen
RLT-Gerät.
Mechanische Verbindungen:
Zur Verbindung des Nachheiz- und Kühlregisters zum
zugehörigen RLT-Gerät befinden sich an der
Lufteingangsseite des Registergehäuses 8 Gewindebolzen
(M8), welche durch die passenden Führungen an der
Zuluftausgangsseite des zugehörigen RLT-Gerätes geführt
werden und mittels Unterlegscheibe und Kontermutter das
Register passgenau festdichtend mit dem RLT-Gerät
verbinden.
Bestellungshinweis:
Artikelbestellung als Ersatzteil unter folgender
Artikelnummer: E040.2548.1400
Technische Daten
Ausführung : für vertikale Gerätereihe
Registercode : M 25x22 3/8 C S 24T 3R 1025A 3.2P 9NC
Gewicht : 46,6 kg
Gewicht mit Verpackung : 54,99 kg
Breite : 760 mm
Höhe : 975 mm
Tiefe : 1.444 mm
Breite mit Verpackung : 880 mm
Höhe mit Verpackung : 1.215 mm
Tiefe mit Verpackung : 1.564 mm
Kühlleistung : 2.860 W
Verpackungseinheit : 1 Stück
Sortiment : X
GTIN (EAN) : 4012799985747
Hersteller: MAICO
NHKR-MV4555-V-CCDX1 9NC Kältemittel-Nachheiz- und
Kühlregister
Artikelnummer: 0043.2681
Menge: 1,000 Stck

**10.2392 TFE 10-4 Luftfilter Luftfilter für Rohreinbau, DN 100**
Luftfilter für lüftungstechnische Anlagen.
Inspektionsklappe für einfachen Filterwechsel
abnehmbar.
Mit Filtereinsatz aus Synthetikfiber.
Filtereinsatz nicht regenerierbar.
Mit Gummidichtung an den Luft-Anschlussstutzen.
Zubehör: Ersatz-Luftfilter FE.. .
Filterwiderstand mit Differenzdruckwächter DW 1000
überwachen.
Technische Daten
Einbaulage : senkrecht / waagerecht
Material Gehäuse : Stahlblech, verzinkt
Gewicht : 1,6 kg
Gewicht mit Verpackung : 1,73 kg
Filterklasse : ISO Coarse 70 % (G4)
Nennweite : 100 mm
Breite : 205 mm
Höhe : 165 mm
Tiefe : 170 mm
Breite mit Verpackung : 240 mm
Höhe mit Verpackung : 240 mm
Tiefe mit Verpackung : 180 mm
Umgebungstemperatur : 100  C
Verpackungseinheit : 1 Stück
Sortiment : C
GTIN (EAN) : 4012799490746
Hersteller: MAICO
TFE 10-4 Luftfilter
Artikelnummer: 0149.0074
Menge: 1,000 Stck

**10.2393 TFE 12-4 Luftfilter Luftfilter für Rohreinbau, DN 125, ISO Coarse 70 % (G4)**
Luftfilter für lüftungstechnische Anlagen.
Inspektionsklappe für einfachen Filterwechsel
abnehmbar.
Mit Filtereinsatz aus Synthetikfiber.
Filtereinsatz nicht regenerierbar.
Mit Gummidichtung an den Luft-Anschlussstutzen.
Zubehör: Ersatz-Luftfilter FE.. .
Filterwiderstand mit Differenzdruckwächter DW 1000
überwachen.
Technische Daten
Einbaulage : senkrecht / waagerecht
Material Gehäuse : Stahlblech, verzinkt
Gewicht : 2 kg
Gewicht mit Verpackung : 2,19 kg
Filterklasse : ISO Coarse 70 % (G4)
Nennweite : 125 mm
Breite : 210 mm
Höhe : 200 mm
Tiefe : 190 mm
Breite mit Verpackung : 275 mm
Höhe mit Verpackung : 250 mm
Tiefe mit Verpackung : 220 mm
Umgebungstemperatur : 100  C
Verpackungseinheit : 1 Stück
Sortiment : C
GTIN (EAN) : 4012799490753
Hersteller: MAICO
TFE 12-4 Luftfilter
Artikelnummer: 0149.0075
Menge: 1,000 Stck

**10.2394 TFE 15-4 Luftfilter Luftfilter für Rohreinbau, DN 150**
Luftfilter für lüftungstechnische Anlagen.
Inspektionsklappe für einfachen Filterwechsel
abnehmbar.
Mit Filtereinsatz aus Synthetikfiber.
Filtereinsatz nicht regenerierbar.
Mit Gummidichtung an den Luft-Anschlussstutzen.
Zubehör: Ersatz-Luftfilter FE.. .
Filterwiderstand mit Differenzdruckwächter DW 1000
überwachen.
Technische Daten
Einbaulage : senkrecht / waagerecht
Material Gehäuse : Stahlblech, verzinkt
Gewicht : 2,6 kg
Gewicht mit Verpackung : 2,86 kg
Filterklasse : ISO Coarse 70 % (G4)
Nennweite : 150 mm
Breite : 260 mm
Höhe : 230 mm
Tiefe : 205 mm
Breite mit Verpackung : 290 mm
Höhe mit Verpackung : 290 mm
Tiefe mit Verpackung : 260 mm
Umgebungstemperatur : 100  C
Verpackungseinheit : 1 Stück
Sortiment : C
GTIN (EAN) : 4012799490760
Hersteller: MAICO
TFE 15-4 Luftfilter
Artikelnummer: 0149.0076
Menge: 1,000 Stck

**10.2395 TFE 16-4 Luftfilter Luftfilter für Rohreinbau, DN 160, ISO Coarse 70 % (G4)**
Luftfilter für lüftungstechnische Anlagen.
Inspektionsklappe für einfachen Filterwechsel
abnehmbar.
Mit Filtereinsatz aus Synthetikfiber.
Filtereinsatz nicht regenerierbar.
Mit Gummidichtung an den Luft-Anschlussstutzen.
Zubehör: Ersatz-Luftfilter FE.. .
Filterwiderstand mit Differenzdruckwächter DW 1000
überwachen.
Technische Daten
Einbaulage : senkrecht / waagerecht
Material Gehäuse : Stahlblech, verzinkt
Gewicht : 2,6 kg
Gewicht mit Verpackung : 2,97 kg
Filterklasse : ISO Coarse 70 % (G4)
Nennweite : 160 mm
Breite : 260 mm
Höhe : 230 mm
Tiefe : 205 mm
Breite mit Verpackung : 290 mm
Höhe mit Verpackung : 300 mm
Tiefe mit Verpackung : 260 mm
Umgebungstemperatur : 100  C
Verpackungseinheit : 1 Stück
Sortiment : C
GTIN (EAN) : 4012799490777
Hersteller: MAICO
TFE 16-4 Luftfilter
Artikelnummer: 0149.0077
Menge: 1,000 Stck

**10.2396 TFE 20-4 Luftfilter Luftfilter für Rohreinbau, DN 200, ISO Coarse 70 % (G4)**
Luftfilter für lüftungstechnische Anlagen.
Inspektionsklappe für einfachen Filterwechsel
abnehmbar.
Mit Filtereinsatz aus Synthetikfiber.
Filtereinsatz nicht regenerierbar.
Mit Gummidichtung an den Luft-Anschlussstutzen.
Zubehör: Ersatz-Luftfilter FE.. .
Filterwiderstand mit Differenzdruckwächter DW 1000
überwachen.
Technische Daten
Einbaulage : senkrecht / waagerecht
Material Gehäuse : Stahlblech, verzinkt
Gewicht : 3,45 kg
Gewicht mit Verpackung : 3,78 kg
Filterklasse : ISO Coarse 70 % (G4)
Nennweite : 200 mm
Breite : 310 mm
Höhe : 275 mm
Tiefe : 230 mm
Breite mit Verpackung : 350 mm
Höhe mit Verpackung : 320 mm
Tiefe mit Verpackung : 300 mm
Umgebungstemperatur : 100  C
Verpackungseinheit : 1 Stück
Sortiment : C
GTIN (EAN) : 4012799490784
Hersteller: MAICO
TFE 20-4 Luftfilter
Artikelnummer: 0149.0078
Menge: 1,000 Stck

**10.2397 TFE 25-4 Luftfilter Luftfilter für Rohreinbau, DN 250, ISO Coarse 70 % (G4)**
Luftfilter für lüftungstechnische Anlagen.
Inspektionsklappe für einfachen Filterwechsel
abnehmbar.
Mit Filtereinsatz aus Synthetikfiber.
Filtereinsatz nicht regenerierbar.
Mit Gummidichtung an den Luft-Anschlussstutzen.
Zubehör: Ersatz-Luftfilter FE.. .
Filterwiderstand mit Differenzdruckwächter DW 1000
überwachen.
Technische Daten
Einbaulage : senkrecht / waagerecht
Material Gehäuse : Stahlblech, verzinkt
Gewicht : 5,05 kg
Gewicht mit Verpackung : 5,63 kg
Filterklasse : ISO Coarse 70 % (G4)
Nennweite : 250 mm
Breite : 365 mm
Höhe : 325 mm
Tiefe : 325 mm
Breite mit Verpackung : 400 mm
Höhe mit Verpackung : 380 mm
Tiefe mit Verpackung : 350 mm
Umgebungstemperatur : 100  C
Verpackungseinheit : 1 Stück
Sortiment : C
GTIN (EAN) : 4012799490791
Hersteller: MAICO
TFE 25-4 Luftfilter
Artikelnummer: 0149.0079
Menge: 1,000 Stck

**10.2398 TFE 31-4 Luftfilter Luftfilter für Rohreinbau, DN 315**
Luftfilter für lüftungstechnische Anlagen.
Inspektionsklappe für einfachen Filterwechsel
abnehmbar.
Mit Filtereinsatz aus Synthetikfiber.
Filtereinsatz nicht regenerierbar.
Mit Gummidichtung an den Luft-Anschlussstutzen.
Zubehör: Ersatz-Luftfilter FE.. .
Filterwiderstand mit Differenzdruckwächter DW 1000
überwachen.
Technische Daten
Einbaulage : senkrecht / waagerecht
Material Gehäuse : Stahlblech, verzinkt
Gewicht : 7,41 kg
Gewicht mit Verpackung : 8,03 kg
Filterklasse : ISO Coarse 70 % (G4)
Nennweite : 315 mm
Breite : 425 mm
Höhe : 390 mm
Tiefe : 420 mm
Breite mit Verpackung : 465 mm
Höhe mit Verpackung : 405 mm
Tiefe mit Verpackung : 470 mm
Umgebungstemperatur : 100  C
Verpackungseinheit : 1 Stück
Sortiment : C
GTIN (EAN) : 4012799490807
Hersteller: MAICO
TFE 31-4 Luftfilter
Artikelnummer: 0149.0080
Menge: 1,000 Stck

**10.2399 TFE 35-4 Luftfilter Luftfilter für Rohreinbau, DN 355**
Luftfilter für lüftungstechnische Anlagen.
Inspektionsklappe für einfachen Filterwechsel
abnehmbar.
Mit Filtereinsatz aus Synthetikfiber.
Filtereinsatz nicht regenerierbar.
Mit Gummidichtung an den Luft-Anschlussstutzen.
Zubehör: Ersatz-Luftfilter FE.. .
Filterwiderstand mit Differenzdruckwächter DW 1000
überwachen.
Technische Daten
Einbaulage : senkrecht / waagerecht
Material Gehäuse : Stahlblech, verzinkt
Gewicht : 12,11 kg
Gewicht mit Verpackung : 12,99 kg
Filterklasse : ISO Coarse 70 % (G4)
Nennweite : 355 mm
Breite : 505 mm
Höhe : 495 mm
Tiefe : 550 mm
Breite mit Verpackung : 510 mm
Höhe mit Verpackung : 550 mm
Tiefe mit Verpackung : 610 mm
Umgebungstemperatur : 100  C
Verpackungseinheit : 1 Stück
Sortiment : C
GTIN (EAN) : 4012799490814
Hersteller: MAICO
TFE 35-4 Luftfilter
Artikelnummer: 0149.0081
Menge: 1,000 Stck

**10.2400 TFE 40-4 Luftfilter Luftfilter für Rohreinbau, DN 400**
Luftfilter für lüftungstechnische Anlagen.
Inspektionsklappe für einfachen Filterwechsel
abnehmbar.
Mit Filtereinsatz aus Synthetikfiber.
Filtereinsatz nicht regenerierbar.
Mit Gummidichtung an den Luft-Anschlussstutzen.
Zubehör: Ersatz-Luftfilter FE.. .
Filterwiderstand mit Differenzdruckwächter DW 1000
überwachen.
Technische Daten
Einbaulage : senkrecht / waagerecht
Material Gehäuse : Stahlblech, verzinkt
Gewicht : 11,87 kg
Gewicht mit Verpackung : 12,7 kg
Filterklasse : ISO Coarse 70 % (G4)
Nennweite : 400 mm
Breite : 505 mm
Höhe : 495 mm
Tiefe : 570 mm
Breite mit Verpackung : 515 mm
Höhe mit Verpackung : 545 mm
Tiefe mit Verpackung : 610 mm
Umgebungstemperatur : 100  C
Verpackungseinheit : 1 Stück
Sortiment : C
GTIN (EAN) : 4012799490821
Hersteller: MAICO
TFE 40-4 Luftfilter
Artikelnummer: 0149.0082
Menge: 1,000 Stck

**10.2401 TFE 10-7 Luftfilter Luftfilter für Rohreinbau, DN 100**
Luftfilter für lüftungstechnische Anlagen.
Inspektionsklappe für einfachen Filterwechsel
abnehmbar.
Mit Filtereinsatz aus Synthetikfiber.
Panelfilter.
Filtereinsatz nicht regenerierbar.
Mit Gummidichtung an den Luft-Anschlussstutzen.
TFE ...-5: Filterklasse F5, Zubehör Ersatzfilter
RF...-5
TFE ...-7: Filterklasse ISO ePM1 50 % (F7), Zubehör
Ersatzfilter RF...-7
Filterwiderstand mit Differenzdruckwächter DW 1000
überwachen.
Technische Daten
Einbaulage : senkrecht / waagerecht
Material Gehäuse : Stahlblech, verzinkt
Gewicht : 4,1 kg
Gewicht mit Verpackung : 4,6 kg
Filterart : Staub- und Pollenfilter
Filterklasse : ISO ePM1 50 % (F7)
Nennweite : 100 mm
Breite : 360 mm
Höhe : 300 mm
Tiefe : 300 mm
Breite mit Verpackung : 405 mm
Höhe mit Verpackung : 405 mm
Tiefe mit Verpackung : 410 mm
Umgebungstemperatur : 80  C
Verpackungseinheit : 1 Stück
Sortiment : C
GTIN (EAN) : 4012799490494
Hersteller: MAICO
TFE 10-7 Luftfilter
Artikelnummer: 0149.0049
Menge: 1,000 Stck

**10.2402 TFE 12-7 Luftfilter Luftfilter für Rohreinbau, DN 125**
Luftfilter für lüftungstechnische Anlagen.
Inspektionsklappe für einfachen Filterwechsel
abnehmbar.
Mit Filtereinsatz aus Synthetikfiber.
Panelfilter.
Filtereinsatz nicht regenerierbar.
Mit Gummidichtung an den Luft-Anschlussstutzen.
TFE ...-5: Filterklasse F5, Zubehör Ersatzfilter
RF...-5
TFE ...-7: Filterklasse ISO ePM1 50 % (F7), Zubehör
Ersatzfilter RF...-7
Filterwiderstand mit Differenzdruckwächter DW 1000
überwachen.
Technische Daten
Einbaulage : senkrecht / waagerecht
Material Gehäuse : Stahlblech, verzinkt
Gewicht : 4,18 kg
Gewicht mit Verpackung : 4,69 kg
Filterart : Staub- und Pollenfilter
Filterklasse : ISO ePM1 50 % (F7)
Nennweite : 125 mm
Breite : 360 mm
Höhe : 330 mm
Tiefe : 300 mm
Breite mit Verpackung : 405 mm
Höhe mit Verpackung : 405 mm
Tiefe mit Verpackung : 410 mm
Umgebungstemperatur : 80  C
Verpackungseinheit : 1 Stück
Sortiment : C
GTIN (EAN) : 4012799490500
Hersteller: MAICO
TFE 12-7 Luftfilter
Artikelnummer: 0149.0050
Menge: 1,000 Stck

**10.2403 TFE 15-7 Luftfilter Luftfilter für Rohreinbau, DN 150**
Luftfilter für lüftungstechnische Anlagen.
Inspektionsklappe für einfachen Filterwechsel
abnehmbar.
Mit Filtereinsatz aus Synthetikfiber.
Panelfilter.
Filtereinsatz nicht regenerierbar.
Mit Gummidichtung an den Luft-Anschlussstutzen.
TFE ...-5: Filterklasse F5, Zubehör Ersatzfilter
RF...-5
TFE ...-7: Filterklasse ISO ePM1 50 % (F7), Zubehör
Ersatzfilter RF...-7
Filterwiderstand mit Differenzdruckwächter DW 1000
überwachen.
Technische Daten
Einbaulage : senkrecht / waagerecht
Material Gehäuse : Stahlblech, verzinkt
Gewicht : 3,87 kg
Gewicht mit Verpackung : 4,39 kg
Filterart : Staub- und Pollenfilter
Filterklasse : ISO ePM1 50 % (F7)
Nennweite : 150 mm
Breite : 360 mm
Höhe : 330 mm
Tiefe : 300 mm
Breite mit Verpackung : 405 mm
Höhe mit Verpackung : 405 mm
Tiefe mit Verpackung : 410 mm
Umgebungstemperatur : 80  C
Verpackungseinheit : 1 Stück
Sortiment : C
GTIN (EAN) : 4012799490517
Hersteller: MAICO
TFE 15-7 Luftfilter
Artikelnummer: 0149.0051
Menge: 1,000 Stck

**10.2404 TFE 16-7 Luftfilter Luftfilter für Rohreinbau, DN 160**
Luftfilter für lüftungstechnische Anlagen.
Inspektionsklappe für einfachen Filterwechsel
abnehmbar.
Mit Filtereinsatz aus Synthetikfiber.
Panelfilter.
Filtereinsatz nicht regenerierbar.
Mit Gummidichtung an den Luft-Anschlussstutzen.
TFE ...-5: Filterklasse F5, Zubehör Ersatzfilter
RF...-5
TFE ...-7: Filterklasse ISO ePM1 50 % (F7), Zubehör
Ersatzfilter RF...-7
Filterwiderstand mit Differenzdruckwächter DW 1000
überwachen.
Technische Daten
Einbaulage : senkrecht / waagerecht
Material Gehäuse : Stahlblech, verzinkt
Gewicht : 4,03 kg
Gewicht mit Verpackung : 4,55 kg
Filterart : Staub- und Pollenfilter
Filterklasse : ISO ePM1 50 % (F7)
Nennweite : 160 mm
Breite : 360 mm
Höhe : 330 mm
Tiefe : 300 mm
Breite mit Verpackung : 405 mm
Höhe mit Verpackung : 405 mm
Tiefe mit Verpackung : 415 mm
Umgebungstemperatur : 80  C
Verpackungseinheit : 1 Stück
Sortiment : C
GTIN (EAN) : 4012799490524
Hersteller: MAICO
TFE 16-7 Luftfilter
Artikelnummer: 0149.0052
Menge: 1,000 Stck

**10.2405 TFE 20-7 Luftfilter Luftfilter für Rohreinbau, DN 200**
Luftfilter für lüftungstechnische Anlagen.
Inspektionsklappe für einfachen Filterwechsel
abnehmbar.
Mit Filtereinsatz aus Synthetikfiber.
Panelfilter.
Filtereinsatz nicht regenerierbar.
Mit Gummidichtung an den Luft-Anschlussstutzen.
TFE ...-5: Filterklasse F5, Zubehör Ersatzfilter
RF...-5
TFE ...-7: Filterklasse ISO ePM1 50 % (F7), Zubehör
Ersatzfilter RF...-7
Filterwiderstand mit Differenzdruckwächter DW 1000
überwachen.
Technische Daten
Einbaulage : senkrecht / waagerecht
Material Gehäuse : Stahlblech, verzinkt
Gewicht : 4,04 kg
Gewicht mit Verpackung : 4,55 kg
Filterart : Staub- und Pollenfilter
Filterklasse : ISO ePM1 50 % (F7)
Nennweite : 200 mm
Breite : 360 mm
Höhe : 330 mm
Tiefe : 300 mm
Breite mit Verpackung : 405 mm
Höhe mit Verpackung : 405 mm
Tiefe mit Verpackung : 410 mm
Umgebungstemperatur : 80  C
Verpackungseinheit : 1 Stück
Sortiment : C
GTIN (EAN) : 4012799490531
Hersteller: MAICO
TFE 20-7 Luftfilter
Artikelnummer: 0149.0053
Menge: 1,000 Stck

**10.2406 TFE 25-7 Luftfilter Luftfilter für Rohreinbau, DN 250**
Luftfilter für lüftungstechnische Anlagen.
Inspektionsklappe für einfachen Filterwechsel
abnehmbar.
Mit Filtereinsatz aus Synthetikfiber.
Panelfilter.
Filtereinsatz nicht regenerierbar.
Mit Gummidichtung an den Luft-Anschlussstutzen.
TFE ...-5: Filterklasse F5, Zubehör Ersatzfilter
RF...-5
TFE ...-7: Filterklasse ISO ePM1 50 % (F7), Zubehör
Ersatzfilter RF...-7
Filterwiderstand mit Differenzdruckwächter DW 1000
überwachen.
Technische Daten
Einbaulage : senkrecht / waagerecht
Material Gehäuse : Stahlblech, verzinkt
Gewicht : 5,1 kg
Gewicht mit Verpackung : 6,05 kg
Filterart : Staub- und Pollenfilter
Filterklasse : ISO ePM1 50 % (F7)
Nennweite : 250 mm
Breite : 360 mm
Höhe : 330 mm
Tiefe : 300 mm
Breite mit Verpackung : 440 mm
Höhe mit Verpackung : 440 mm
Tiefe mit Verpackung : 345 mm
Umgebungstemperatur : 80  C
Verpackungseinheit : 1 Stück
Sortiment : C
GTIN (EAN) : 4012799490548
Hersteller: MAICO
TFE 25-7 Luftfilter
Artikelnummer: 0149.0054
Menge: 1,000 Stck

**10.2407 TFE 31-7 Luftfilter Luftfilter für Rohreinbau, DN 315**
Luftfilter für lüftungstechnische Anlagen.
Inspektionsklappe für einfachen Filterwechsel
abnehmbar.
Mit Filtereinsatz aus Synthetikfiber.
Panelfilter.
Filtereinsatz nicht regenerierbar.
Mit Gummidichtung an den Luft-Anschlussstutzen.
TFE ...-5: Filterklasse F5, Zubehör Ersatzfilter
RF...-5
TFE ...-7: Filterklasse ISO ePM1 50 % (F7), Zubehör
Ersatzfilter RF...-7
Filterwiderstand mit Differenzdruckwächter DW 1000
überwachen.
Technische Daten
Einbaulage : senkrecht / waagerecht
Material Gehäuse : Stahlblech, verzinkt
Gewicht : 7,63 kg
Gewicht mit Verpackung : 9,28 kg
Filterart : Staub- und Pollenfilter
Filterklasse : ISO ePM1 50 % (F7)
Nennweite : 315 mm
Breite : 460 mm
Höhe : 530 mm
Tiefe : 300 mm
Breite mit Verpackung : 485 mm
Höhe mit Verpackung : 650 mm
Tiefe mit Verpackung : 485 mm
Umgebungstemperatur : 80  C
Verpackungseinheit : 1 Stück
Sortiment : C
GTIN (EAN) : 4012799490555
Hersteller: MAICO
TFE 31-7 Luftfilter
Artikelnummer: 0149.0055
Menge: 1,000 Stck

**10.2408 TFE 35-7 Luftfilter Luftfilter für Rohreinbau, DN 355**
Luftfilter für lüftungstechnische Anlagen.
Inspektionsklappe für einfachen Filterwechsel
abnehmbar.
Mit Filtereinsatz aus Synthetikfiber.
Panelfilter.
Filtereinsatz nicht regenerierbar.
Mit Gummidichtung an den Luft-Anschlussstutzen.
TFE ...-5: Filterklasse F5, Zubehör Ersatzfilter
RF...-5
TFE ...-7: Filterklasse ISO ePM1 50 % (F7), Zubehör
Ersatzfilter RF...-7
Filterwiderstand mit Differenzdruckwächter DW 1000
überwachen.
Technische Daten
Einbaulage : senkrecht / waagerecht
Material Gehäuse : Stahlblech, verzinkt
Gewicht : 7,5 kg
Gewicht mit Verpackung : 8,85 kg
Filterart : Staub- und Pollenfilter
Filterklasse : ISO ePM1 50 % (F7)
Nennweite : 355 mm
Breite : 460 mm
Höhe : 530 mm
Tiefe : 300 mm
Breite mit Verpackung : 485 mm
Höhe mit Verpackung : 650 mm
Tiefe mit Verpackung : 485 mm
Umgebungstemperatur : 80  C
Verpackungseinheit : 1 Stück
Sortiment : C
GTIN (EAN) : 4012799490562
Hersteller: MAICO
TFE 35-7 Luftfilter
Artikelnummer: 0149.0056
Menge: 1,000 Stck

**10.2409 TFE 40-7 Luftfilter Luftfilter für Rohreinbau, DN 400**
Luftfilter für lüftungstechnische Anlagen.
Inspektionsklappe für einfachen Filterwechsel
abnehmbar.
Mit Filtereinsatz aus Synthetikfiber.
Panelfilter.
Filtereinsatz nicht regenerierbar.
Mit Gummidichtung an den Luft-Anschlussstutzen.
TFE ...-5: Filterklasse F5, Zubehör Ersatzfilter
RF...-5
TFE ...-7: Filterklasse ISO ePM1 50 % (F7), Zubehör
Ersatzfilter RF...-7
Filterwiderstand mit Differenzdruckwächter DW 1000
überwachen.
Technische Daten
Einbaulage : senkrecht / waagerecht
Material Gehäuse : Stahlblech, verzinkt
Gewicht : 8,64 kg
Gewicht mit Verpackung : 9,66 kg
Filterart : Staub- und Pollenfilter
Filterklasse : ISO ePM1 50 % (F7)
Nennweite : 400 mm
Breite : 560 mm
Höhe : 530 mm
Tiefe : 300 mm
Breite mit Verpackung : 800 mm
Höhe mit Verpackung : 610 mm
Tiefe mit Verpackung : 420 mm
Umgebungstemperatur : 80  C
Verpackungseinheit : 1 Stück
Sortiment : C
GTIN (EAN) : 4012799490579
Hersteller: MAICO
TFE 40-7 Luftfilter
Artikelnummer: 0149.0057
Menge: 1,000 Stck

**10.2410 TFP 22 Luftfilter Luftfilter ISO Coarse 85 % (G4) für Kanaleinbau, Kanalmaße 500 mm x 25**
Luftfilter für lüftungstechnische Anlagen.
Mit beidseitigen Flanschen zum Einbau in rechteckige
Lüftungskanäle.
Inspektionsklappe für einfachen Filterwechsel
abnehmbar.
Zubehör: Ersatz-Luftfilter KF.. und
Differenzdruckwächter DW 1000.
Technische Daten
Einbauort : Kanal
Einbaulage : senkrecht / waagerecht
Material Gehäuse : Stahlblech, verzinkt
Gewicht : 8,79 kg
Gewicht mit Verpackung : 8,8 kg
Filterklasse : ISO Coarse 85 % (G4)
Kanalmaß : 500 mm x 250 mm
Breite : 540 mm
Höhe : 290 mm
Tiefe : 500 mm
Breite mit Verpackung : 540 mm
Höhe mit Verpackung : 290 mm
Tiefe mit Verpackung : 500 mm
Fördermitteltemperatur bei IMax : 70  C
Verpackungseinheit : 1 Stück
Sortiment : D
GTIN (EAN) : 4012799490319
Hersteller: MAICO
TFP 22 Luftfilter
Artikelnummer: 0149.0031
Menge: 1,000 Stck

**10.2411 TFP 25 Luftfilter Luftfilter ISO Coarse 85 % (G4) für Kanaleinbau, Kanalmaße 500 mm x 30**
Luftfilter für lüftungstechnische Anlagen.
Mit beidseitigen Flanschen zum Einbau in rechteckige
Lüftungskanäle.
Inspektionsklappe für einfachen Filterwechsel
abnehmbar.
Zubehör: Ersatz-Luftfilter KF.. und
Differenzdruckwächter DW 1000.
Technische Daten
Einbauort : Kanal
Einbaulage : senkrecht / waagerecht
Material Gehäuse : Stahlblech, verzinkt
Gewicht : 9,5 kg
Gewicht mit Verpackung : 9,5 kg
Filterklasse : ISO Coarse 85 % (G4)
Kanalmaß : 500 mm x 300 mm
Breite : 540 mm
Höhe : 340 mm
Tiefe : 500 mm
Breite mit Verpackung : 540 mm
Höhe mit Verpackung : 340 mm
Tiefe mit Verpackung : 500 mm
Fördermitteltemperatur bei IMax : 70  C
Verpackungseinheit : 1 Stück
Sortiment : D
GTIN (EAN) : 4012799490326
Hersteller: MAICO
TFP 25 Luftfilter
Artikelnummer: 0149.0032
Menge: 1,000 Stck

**10.2412 TFP 28 Luftfilter Luftfilter ISO Coarse 85 % (G4) für Kanaleinbau, Kanalmaße 600 mm x 30**
Luftfilter für lüftungstechnische Anlagen.
Mit beidseitigen Flanschen zum Einbau in rechteckige
Lüftungskanäle.
Inspektionsklappe für einfachen Filterwechsel
abnehmbar.
Zubehör: Ersatz-Luftfilter KF.. und
Differenzdruckwächter DW 1000.
Technische Daten
Einbauort : Kanal
Einbaulage : senkrecht / waagerecht
Material Gehäuse : Stahlblech, verzinkt
Gewicht : 10,6 kg
Gewicht mit Verpackung : 10,6 kg
Filterklasse : ISO Coarse 85 % (G4)
Kanalmaß : 600 mm x 300 mm
Breite : 640 mm
Höhe : 340 mm
Tiefe : 550 mm
Breite mit Verpackung : 640 mm
Höhe mit Verpackung : 340 mm
Tiefe mit Verpackung : 550 mm
Fördermitteltemperatur bei IMax : 70  C
Verpackungseinheit : 1 Stück
Sortiment : D
GTIN (EAN) : 4012799490333
Hersteller: MAICO
TFP 28 Luftfilter
Artikelnummer: 0149.0033
Menge: 1,000 Stck

**10.2413 TFP 31 Luftfilter Luftfilter ISO Coarse 85 % (G4) für Kanaleinbau, Kanalmaße 600 mm x 35**
Luftfilter für lüftungstechnische Anlagen.
Mit beidseitigen Flanschen zum Einbau in rechteckige
Lüftungskanäle.
Inspektionsklappe für einfachen Filterwechsel
abnehmbar.
Zubehör: Ersatz-Luftfilter KF.. und
Differenzdruckwächter DW 1000.
Technische Daten
Einbauort : Kanal
Einbaulage : senkrecht / waagerecht
Material Gehäuse : Stahlblech, verzinkt
Gewicht : 12,75 kg
Gewicht mit Verpackung : 12,8 kg
Filterklasse : ISO Coarse 85 % (G4)
Kanalmaß : 600 mm x 350 mm
Breite : 640 mm
Höhe : 390 mm
Tiefe : 600 mm
Breite mit Verpackung : 640 mm
Höhe mit Verpackung : 390 mm
Tiefe mit Verpackung : 600 mm
Fördermitteltemperatur bei IMax : 70  C
Verpackungseinheit : 1 Stück
Sortiment : D
GTIN (EAN) : 4012799490340
Hersteller: MAICO
TFP 31 Luftfilter
Artikelnummer: 0149.0034
Menge: 1,000 Stck

**10.2414 TFP 35 Luftfilter Luftfilter ISO Coarse 85 % (G4) für Kanaleinbau, Kanalmaße 700 mm x 40**
Luftfilter für lüftungstechnische Anlagen.
Mit beidseitigen Flanschen zum Einbau in rechteckige
Lüftungskanäle.
Inspektionsklappe für einfachen Filterwechsel
abnehmbar.
Zubehör: Ersatz-Luftfilter KF.. und
Differenzdruckwächter DW 1000.
Technische Daten
Einbauort : Kanal
Einbaulage : senkrecht / waagerecht
Material Gehäuse : Stahlblech, verzinkt
Gewicht : 14,3 kg
Gewicht mit Verpackung : 14,3 kg
Filterklasse : ISO Coarse 85 % (G4)
Kanalmaß : 700 mm x 400 mm
Breite : 740 mm
Höhe : 440 mm
Tiefe : 600 mm
Breite mit Verpackung : 740 mm
Höhe mit Verpackung : 440 mm
Tiefe mit Verpackung : 600 mm
Fördermitteltemperatur bei IMax : 70  C
Verpackungseinheit : 1 Stück
Sortiment : D
GTIN (EAN) : 4012799490357
Hersteller: MAICO
TFP 35 Luftfilter
Artikelnummer: 0149.0035
Menge: 1,000 Stck

**10.2415 TFP 50 Luftfilter Luftfilter ISO Coarse 85 % (G4) für Lüftungskanäle 800 mm x 500 mm**
Luftfilter für lüftungstechnische Anlagen.
Mit beidseitigen Flanschen zum Einbau in rechteckige
Lüftungskanäle.
Inspektionsklappe für einfachen Filterwechsel
abnehmbar.
Zubehör: Ersatz-Luftfilter KF.. und
Differenzdruckwächter DW 1000.
Technische Daten
Einbauort : Kanal
Einbaulage : senkrecht / waagerecht
Material Gehäuse : Stahlblech, verzinkt
Gewicht : 20 kg
Gewicht mit Verpackung : 20,37 kg
Filterklasse : ISO Coarse 85 % (G4)
Kanalmaß : 800 mm x 500 mm
Breite : 840 mm
Höhe : 540 mm
Tiefe : 700 mm
Breite mit Verpackung : 840 mm
Höhe mit Verpackung : 540 mm
Tiefe mit Verpackung : 700 mm
Fördermitteltemperatur bei IMax : 70  C
Verpackungseinheit : 1 Stück
Sortiment : D
GTIN (EAN) : 4012799490364
Hersteller: MAICO
TFP 50 Luftfilter
Artikelnummer: 0149.0036
Menge: 1,000 Stck

**10.2416 TFP 56 Luftfilter Luftfilter ISO Coarse 85 % (G4) für Lüftungskanäle, 1000 mm x 500 mm**
Luftfilter für lüftungstechnische Anlagen.
Mit beidseitigen Flanschen zum Einbau in rechteckige
Lüftungskanäle.
Inspektionsklappe für einfachen Filterwechsel
abnehmbar.
Zubehör: Ersatz-Luftfilter KF.. und
Differenzdruckwächter DW 1000.
Technische Daten
Einbauort : Kanal
Einbaulage : senkrecht / waagerecht
Material Gehäuse : Stahlblech, verzinkt
Gewicht : 22,5 kg
Gewicht mit Verpackung : 22,54 kg
Filterklasse : ISO Coarse 85 % (G4)
Kanalmaß : 1.000 mm x 500 mm
Breite : 1.040 mm
Höhe : 540 mm
Tiefe : 700 mm
Breite mit Verpackung : 1.040 mm
Höhe mit Verpackung : 540 mm
Tiefe mit Verpackung : 700 mm
Fördermitteltemperatur bei IMax : 70  C
Verpackungseinheit : 1 Stück
Sortiment : D
GTIN (EAN) : 4012799490371
Hersteller: MAICO
TFP 56 Luftfilter
Artikelnummer: 0149.0037
Menge: 1,000 Stck

**10.2417 TFP 22-7 Luftfilter Luftfilter ISO ePM1 80 % (F7) für Kanaleinbau, Kanalmaße 500 mm x 250**
Luftfilter für lüftungstechnische Anlagen.
Mit beidseitigen Flanschen zum Einbau in rechteckige
Lüftungskanäle.
Inspektionsklappe für einfachen Filterwechsel
abnehmbar.
Zubehör: Ersatz-Luftfilter KF.. und
Differenzdruckwächter DW 1000.
Technische Daten
Einbauort : Kanal
Einbaulage : senkrecht / waagerecht
Material Gehäuse : Stahlblech, verzinkt
Gewicht : 8,9 kg
Gewicht mit Verpackung : 8,94 kg
Filterart : Staub- und Pollenfilter
Filterklasse : ISO ePM1 80 % (F7)
Kanalmaß : 500 mm x 250 mm
Breite : 540 mm
Höhe : 290 mm
Tiefe : 500 mm
Breite mit Verpackung : 540 mm
Höhe mit Verpackung : 290 mm
Tiefe mit Verpackung : 500 mm
Fördermitteltemperatur bei IMax : 70  C
Verpackungseinheit : 1 Stück
Sortiment : D
GTIN (EAN) : 4012799490678
Hersteller: MAICO
TFP 22-7 Luftfilter
Artikelnummer: 0149.0067
Menge: 1,000 Stck

**10.2418 TFP 25-7 Luftfilter Luftfilter ISO ePM1 80 % (F7) für Kanaleinbau, Kanalmaße 500 mm x 300**
Luftfilter für lüftungstechnische Anlagen.
Mit beidseitigen Flanschen zum Einbau in rechteckige
Lüftungskanäle.
Inspektionsklappe für einfachen Filterwechsel
abnehmbar.
Zubehör: Ersatz-Luftfilter KF.. und
Differenzdruckwächter DW 1000.
Technische Daten
Einbauort : Kanal
Einbaulage : senkrecht / waagerecht
Material Gehäuse : Stahlblech, verzinkt
Gewicht : 9,16 kg
Gewicht mit Verpackung : 9,2 kg
Filterart : Staub- und Pollenfilter
Filterklasse : ISO ePM1 80 % (F7)
Kanalmaß : 500 mm x 300 mm
Breite : 540 mm
Höhe : 340 mm
Tiefe : 500 mm
Breite mit Verpackung : 540 mm
Höhe mit Verpackung : 340 mm
Tiefe mit Verpackung : 500 mm
Fördermitteltemperatur bei IMax : 70  C
Verpackungseinheit : 1 Stück
Sortiment : D
GTIN (EAN) : 4012799490685
Hersteller: MAICO
TFP 25-7 Luftfilter
Artikelnummer: 0149.0068
Menge: 1,000 Stck

**10.2419 TFP 28-7 Luftfilter Luftfilter ISO ePM1 80 % (F7) für Kanaleinbau, Kanalmaße 600 mm x 300**
Luftfilter für lüftungstechnische Anlagen.
Mit beidseitigen Flanschen zum Einbau in rechteckige
Lüftungskanäle.
Inspektionsklappe für einfachen Filterwechsel
abnehmbar.
Zubehör: Ersatz-Luftfilter KF.. und
Differenzdruckwächter DW 1000.
Technische Daten
Einbauort : Kanal
Einbaulage : senkrecht / waagerecht
Material Gehäuse : Stahlblech, verzinkt
Gewicht : 11,2 kg
Gewicht mit Verpackung : 11,22 kg
Filterart : Staub- und Pollenfilter
Filterklasse : ISO ePM1 80 % (F7)
Kanalmaß : 600 mm x 300 mm
Breite : 640 mm
Höhe : 340 mm
Tiefe : 550 mm
Breite mit Verpackung : 640 mm
Höhe mit Verpackung : 340 mm
Tiefe mit Verpackung : 550 mm
Fördermitteltemperatur bei IMax : 70  C
Verpackungseinheit : 1 Stück
Sortiment : D
GTIN (EAN) : 4012799490692
Hersteller: MAICO
TFP 28-7 Luftfilter
Artikelnummer: 0149.0069
Menge: 1,000 Stck

**10.2420 TFP 31-7 Luftfilter Luftfilter ISO ePM1 80 % (F7) für Kanaleinbau, Kanalmaße 600 mm x 350**
Luftfilter für lüftungstechnische Anlagen.
Mit beidseitigen Flanschen zum Einbau in rechteckige
Lüftungskanäle.
Inspektionsklappe für einfachen Filterwechsel
abnehmbar.
Zubehör: Ersatz-Luftfilter KF.. und
Differenzdruckwächter DW 1000.
Technische Daten
Einbauort : Kanal
Einbaulage : senkrecht / waagerecht
Material Gehäuse : Stahlblech, verzinkt
Gewicht : 12,99 kg
Gewicht mit Verpackung : 13 kg
Filterart : Staub- und Pollenfilter
Filterklasse : ISO ePM1 80 % (F7)
Kanalmaß : 600 mm x 350 mm
Breite : 640 mm
Höhe : 390 mm
Tiefe : 600 mm
Breite mit Verpackung : 640 mm
Höhe mit Verpackung : 390 mm
Tiefe mit Verpackung : 600 mm
Fördermitteltemperatur bei IMax : 70  C
Verpackungseinheit : 1 Stück
Sortiment : D
GTIN (EAN) : 4012799490708
Hersteller: MAICO
TFP 31-7 Luftfilter
Artikelnummer: 0149.0070
Menge: 1,000 Stck

**10.2421 TFP 35-7 Luftfilter Luftfilter ISO ePM1 80 % (F7) für Kanaleinbau, Kanalmaße 700 mm x 400**
Luftfilter für lüftungstechnische Anlagen.
Mit beidseitigen Flanschen zum Einbau in rechteckige
Lüftungskanäle.
Inspektionsklappe für einfachen Filterwechsel
abnehmbar.
Zubehör: Ersatz-Luftfilter KF.. und
Differenzdruckwächter DW 1000.
Technische Daten
Einbauort : Kanal
Einbaulage : senkrecht / waagerecht
Material Gehäuse : Stahlblech, verzinkt
Gewicht : 14,4 kg
Gewicht mit Verpackung : 14,41 kg
Filterart : Staub- und Pollenfilter
Filterklasse : ISO ePM1 80 % (F7)
Kanalmaß : 700 mm x 400 mm
Breite : 740 mm
Höhe : 440 mm
Tiefe : 600 mm
Breite mit Verpackung : 740 mm
Höhe mit Verpackung : 440 mm
Tiefe mit Verpackung : 600 mm
Fördermitteltemperatur bei IMax : 70  C
Verpackungseinheit : 1 Stück
Sortiment : D
GTIN (EAN) : 4012799490715
Hersteller: MAICO
TFP 35-7 Luftfilter
Artikelnummer: 0149.0071
Menge: 1,000 Stck

**10.2422 TFP 50-7 Luftfilter Luftfilter ISO ePM1 80 % (F7) für Lüftungskanäle 800 mm x 500 mm**
Luftfilter für lüftungstechnische Anlagen.
Mit beidseitigen Flanschen zum Einbau in rechteckige
Lüftungskanäle.
Inspektionsklappe für einfachen Filterwechsel
abnehmbar.
Zubehör: Ersatz-Luftfilter KF.. und
Differenzdruckwächter DW 1000.
Technische Daten
Einbauort : Kanal
Einbaulage : senkrecht / waagerecht
Material Gehäuse : Stahlblech, verzinkt
Gewicht : 20,27 kg
Gewicht mit Verpackung : 20,3 kg
Filterart : Staub- und Pollenfilter
Filterklasse : ISO ePM1 80 % (F7)
Kanalmaß : 800 mm x 500 mm
Breite : 840 mm
Höhe : 540 mm
Tiefe : 700 mm
Breite mit Verpackung : 840 mm
Höhe mit Verpackung : 540 mm
Tiefe mit Verpackung : 700 mm
Fördermitteltemperatur bei IMax : 70  C
Verpackungseinheit : 1 Stück
Sortiment : D
GTIN (EAN) : 4012799490722
Hersteller: MAICO
TFP 50-7 Luftfilter
Artikelnummer: 0149.0072
Menge: 1,000 Stck

**10.2423 TFP 56-7 Luftfilter Luftfilter ISO ePM1 80 % (F7) für Lüftungskanäle, 1000 mm x 500 mm**
Luftfilter für lüftungstechnische Anlagen.
Mit beidseitigen Flanschen zum Einbau in rechteckige
Lüftungskanäle.
Inspektionsklappe für einfachen Filterwechsel
abnehmbar.
Zubehör: Ersatz-Luftfilter KF.. und
Differenzdruckwächter DW 1000.
Technische Daten
Einbauort : Kanal
Einbaulage : senkrecht / waagerecht
Material Gehäuse : Stahlblech, verzinkt
Gewicht : 23 kg
Gewicht mit Verpackung : 23 kg
Filterart : Staub- und Pollenfilter
Filterklasse : ISO ePM1 80 % (F7)
Kanalmaß : 1.000 mm x 500 mm
Breite : 1.040 mm
Höhe : 540 mm
Tiefe : 700 mm
Breite mit Verpackung : 1.040 mm
Höhe mit Verpackung : 540 mm
Tiefe mit Verpackung : 700 mm
Fördermitteltemperatur bei IMax : 70  C
Verpackungseinheit : 1 Stück
Sortiment : D
GTIN (EAN) : 4012799490739
Hersteller: MAICO
TFP 56-7 Luftfilter
Artikelnummer: 0149.0073
Menge: 1,000 Stck

**10.2424 ZFF 20 Luftfilter Luftfilter für Unterputz- und Dachventilatoren, Filterklasse ISO Coars**
Luftfilter zur Reinigung der nachströmenden Luft.
Mit Berührungsschutzgitter.
Einfacher Filterwechsel.
Zubehör: Ersatz-Luftfilter FF.. .
Technische Daten
Einbau : innen
Einbaulage : senkrecht / waagerecht
Material : Kunststoff
Farbe : perlweiß, ähnlich RAL 1013
Gewicht : 0,81 kg
Gewicht mit Verpackung : 0,98 kg
Filterklasse : ISO Coarse 30 % (G2)
Geeignet für Nennweite : 200 mm
Breite : 258 mm
Höhe : 258 mm
Tiefe : 82 mm
Breite mit Verpackung : 270 mm
Höhe mit Verpackung : 270 mm
Tiefe mit Verpackung : 110 mm
Verpackungseinheit : 1 Stück
Sortiment : C
GTIN (EAN) : 4012799490012
Hersteller: MAICO
ZFF 20 Luftfilter
Artikelnummer: 0149.0001
Menge: 1,000 Stck

**10.2425 ZFF 30 Luftfilter Luftfilter für Unterputz- und Dachventilatoren, Filterklasse ISO Coars**
Luftfilter zur Reinigung der nachströmenden Luft.
Mit Berührungsschutzgitter.
Einfacher Filterwechsel.
Zubehör: Ersatz-Luftfilter FF.. .
Technische Daten
Einbau : innen
Einbaulage : senkrecht / waagerecht
Material : Kunststoff
Farbe : perlweiß, ähnlich RAL 1013
Gewicht : 1,14 kg
Gewicht mit Verpackung : 1,24 kg
Filterklasse : ISO Coarse 30 % (G2)
Geeignet für Nennweite : 250 mm / 300 mm
Breite : 365 mm
Höhe : 365 mm
Tiefe : 92 mm
Breite mit Verpackung : 370 mm
Höhe mit Verpackung : 370 mm
Tiefe mit Verpackung : 120 mm
Verpackungseinheit : 1 Stück
Sortiment : C
GTIN (EAN) : 4012799490036
Hersteller: MAICO
ZFF 30 Luftfilter
Artikelnummer: 0149.0003
Menge: 1,000 Stck

**10.2426 ZFF 40 Luftfilter Luftfilter für Unterputz- und Dachventilatoren, Filterklasse ISO Coars**
Luftfilter zur Reinigung der nachströmenden Luft.
Mit Berührungsschutzgitter.
Einfacher Filterwechsel.
Zubehör: Ersatz-Luftfilter FF.. .
Technische Daten
Einbau : innen
Einbaulage : senkrecht / waagerecht
Material : Kunststoff
Farbe : perlweiß, ähnlich RAL 1013
Gewicht : 2,44 kg
Gewicht mit Verpackung : 3,96 kg
Filterklasse : ISO Coarse 30 % (G2)
Geeignet für Nennweite : 350 mm / 400 mm
Breite : 470 mm
Höhe : 470 mm
Tiefe : 112 mm
Breite mit Verpackung : 480 mm
Höhe mit Verpackung : 480 mm
Tiefe mit Verpackung : 130 mm
Verpackungseinheit : 1 Stück
Sortiment : C
GTIN (EAN) : 4012799490050
Hersteller: MAICO
ZFF 40 Luftfilter
Artikelnummer: 0149.0005
Menge: 1,000 Stck

**10.2427 FIL G3 P Luftfilter Ersatz-Luftfilter für alle PP+ Geräte**
Filtermatte passend zugeschnitten für PP+ Module.
10 Stück Filtermatten.
Technische Daten
Einbauort : PP+ Gerät
Einbaulage : senkrecht / waagerecht
Material : Polyester
Farbe : weiß
Gewicht : 1,6 kg
Gewicht mit Verpackung : 24 kg
Filterart : Grobfilter
Filterklasse : ISO Coarse > 60%
Breite : 578 mm
Höhe : 1.183 mm
Tiefe : 15 mm
Breite mit Verpackung : 800 mm
Höhe mit Verpackung : 1.200 mm
Tiefe mit Verpackung : 260 mm
Verpackungseinheit : 10 Stück
Sortiment : X
GTIN (EAN) : 4012799921745
Hersteller: MAICO
FIL G3 PP+ Luftfilter
Artikelnummer: 0092.0174
Menge: 1,000 Stck

**10.2428 FIL AL P Filtergitter Ersatzfiltergitter für alle PP+ Geräte**
Außenluftfilter in Rahmenbauweise.
Kann gereinigt werden.
Technische Daten
Einbauort : PP+ Gerät
Einbaulage : senkrecht / waagerecht
Material : Kunststoff
Farbe : schwarz
Gewicht : 0,2 kg
Gewicht mit Verpackung : 0,7 kg
Filterart : Grobfilter
Breite : 300 mm
Höhe : 300 mm
Tiefe : 10 mm
Breite mit Verpackung : 390 mm
Höhe mit Verpackung : 400 mm
Tiefe mit Verpackung : 290 mm
Verpackungseinheit : 1 Stück
Sortiment : X
GTIN (EAN) : 4012799593256
Hersteller: MAICO
FIL AL PP+ Filtergitter
Artikelnummer: 0059.0325
Menge: 1,000 Stck

**10.2429 FIL M400 Mehrpreis für Luftfilter Mehrpreis für Luftfilter, optional, ab Werk im RLT FLAT Gerät verbaut,**
Mehrpreis für Luftfilter, optional ab Werk verbaut.
Bestellung mit RLT FLAT Gerät notwendig.
Selbsttragende Struktur mit Filterrahmen.
Profilierung des Filters: Plisseefilter.
Technische Daten
Einbauort : im Gerät
Einbaulage : senkrecht / waagerecht
Material : Mikrofaser
Farbe : unlackiert
Gewicht : 1 kg
Gewicht mit Verpackung : 1,25 kg
Filterart : Feinfilter
Filterklasse : ePM1 80% (F9)
Breite : 287 mm
Höhe : 287 mm
Tiefe : 48 mm
Breite mit Verpackung : 297 mm
Höhe mit Verpackung : 297 mm
Tiefe mit Verpackung : 58 mm
Verpackungseinheit : 1 Stück
Sortiment : X
GTIN (EAN) : 4012799321699
Hersteller: MAICO
FIL M4004 F9 ePM1 80% ZUL Mehrpreis für Luftfilter
Artikelnummer: 0043.2870
Menge: 1,000 Stck

**10.2430 FIL M400 Mehrpreis für Luftfilter Mehrpreis für Luftfilter, optional, ab Werk im RLT FLAT Gerät verbaut,**
Mehrpreis für Luftfilter, optional ab Werk verbaut.
Bestellung mit RLT FLAT Gerät notwendig.
Selbsttragende Struktur mit Filterrahmen.
Profilierung des Filters: Plisseefilter.
Technische Daten
Einbauort : im Gerät
Einbaulage : senkrecht / waagerecht
Material : Mikrofaser
Farbe : unlackiert
Gewicht : 1,8 kg
Gewicht mit Verpackung : 2,05 kg
Filterart : Feinfilter
Filterklasse : ePM1 80% (F9)
Breite : 287 mm
Höhe : 490 mm
Tiefe : 48 mm
Breite mit Verpackung : 297 mm
Höhe mit Verpackung : 500 mm
Tiefe mit Verpackung : 58 mm
Verpackungseinheit : 1 Stück
Sortiment : X
GTIN (EAN) : 4012799321705
Hersteller: MAICO
FIL M4007 F9 ePM1 80% ZUL Mehrpreis für Luftfilter
Artikelnummer: 0043.2871
Menge: 1,000 Stck

**10.2431 FIL M401 Mehrpreis für Luftfilter Mehrpreis für Luftfilter, optional, ab Werk im RLT FLAT Gerät verbaut,**
Mehrpreis für Luftfilter, optional ab Werk verbaut.
Bestellung mit RLT FLAT Gerät notwendig.
Selbsttragende Struktur mit Filterrahmen.
Profilierung des Filters: Plisseefilter.
Technische Daten
Einbauort : im Gerät
Einbaulage : senkrecht / waagerecht
Material : Mikrofaser
Farbe : unlackiert
Gewicht : 1,8 kg
Gewicht mit Verpackung : 2,05 kg
Filterart : Feinfilter
Filterklasse : ePM1 80% (F9)
Breite : 287 mm
Höhe : 490 mm
Tiefe : 48 mm
Breite mit Verpackung : 297 mm
Höhe mit Verpackung : 500 mm
Tiefe mit Verpackung : 58 mm
Verpackungseinheit : 1 Stück
Sortiment : X
GTIN (EAN) : 4012799321712
Hersteller: MAICO
FIL M4012 F9 ePM1 80% ZUL Mehrpreis für Luftfilter
Artikelnummer: 0043.2872
Menge: 1,000 Stck

**10.2432 FIL M402 Mehrpreis für Luftfilter Mehrpreis für Luftfilter, optional, ab Werk im RLT FLAT Gerät verbaut,**
Mehrpreis für Luftfilter, optional ab Werk verbaut.
Bestellung mit RLT FLAT Gerät notwendig.
Selbsttragende Struktur mit Filterrahmen.
Profilierung des Filters: Plisseefilter.
Technische Daten
Einbauort : im Gerät
Einbaulage : senkrecht / waagerecht
Material : Mikrofaser
Farbe : unlackiert
Gewicht : 2,5 kg
Gewicht mit Verpackung : 2,75 kg
Filterart : Feinfilter
Filterklasse : ePM1 80% (F9)
Breite : 490 mm
Höhe : 592 mm
Tiefe : 48 mm
Breite mit Verpackung : 500 mm
Höhe mit Verpackung : 602 mm
Tiefe mit Verpackung : 58 mm
Verpackungseinheit : 1 Stück
Sortiment : X
GTIN (EAN) : 4012799321729
Hersteller: MAICO
FIL M4020 F9 ePM1 80% ZUL Mehrpreis für Luftfilter
Artikelnummer: 0043.2873
Menge: 1,000 Stck

**10.2433 FIL M402 Mehrpreis für Luftfilter Mehrpreis für Luftfilter, optional, ab Werk im RLT FLAT Gerät verbaut,**
Mehrpreis für Luftfilter, optional ab Werk verbaut.
Bestellung mit RLT FLAT Gerät notwendig.
Selbsttragende Struktur mit Filterrahmen.
Profilierung des Filters: Plisseefilter.
Technische Daten
Einbauort : im Gerät
Einbaulage : senkrecht / waagerecht
Material : Mikrofaser
Farbe : unlackiert
Gewicht : 4,3 kg
Gewicht mit Verpackung : 4,55 kg
Filterart : Feinfilter
Filterklasse : ePM1 80% (F9)
Breite : 879 mm
Höhe : 490 mm
Tiefe : 48 mm
Breite mit Verpackung : 889 mm
Höhe mit Verpackung : 500 mm
Tiefe mit Verpackung : 106 mm
Verpackungseinheit : 1 Stück
Sortiment : X
GTIN (EAN) : 4012799321736
Hersteller: MAICO
FIL M4027 F9 ePM1 80% ZUL Mehrpreis für Luftfilter
Artikelnummer: 0043.2874
Menge: 1,000 Stck

**10.2434 FE 10-1 Luftfilter, Ersatz Ersatz-Luftfilter für Luftfilter TFE 10-4, Filterklasse ISO Coarse 70**
Ersatzfilter für Luftfilter TFE...-4.
Technische Daten
Einbaulage : senkrecht / waagerecht
Material : Synthetik
Gewicht : 0,2 kg
Gewicht mit Verpackung : 0,21 kg
Filterklasse : ISO Coarse 70 % (G4)
Geeignet für Nennweite : 100 mm
Breite : 220 mm
Höhe : 170 mm
Tiefe : 10 mm
Breite mit Verpackung : 221 mm
Höhe mit Verpackung : 171 mm
Tiefe mit Verpackung : 25 mm
Umgebungstemperatur : 100  C
Verpackungseinheit : 2 Stück
Sortiment : C
GTIN (EAN) : 4012799990505
Hersteller: MAICO
FE 10-1 Luftfilter, Ersatz
Artikelnummer: 0093.1221
Menge: 1,000 Stck

**10.2435 FE 12-1 Luftfilter, Ersatz Ersatz-Luftfilter für Luftfilter TFE 12-4, Filterklasse ISO Coarse 70**
Ersatzfilter für Luftfilter TFE...-4.
Technische Daten
Einbaulage : senkrecht / waagerecht
Material : Synthetik
Gewicht : 0,19 kg
Gewicht mit Verpackung : 0,21 kg
Filterklasse : ISO Coarse 70 % (G4)
Geeignet für Nennweite : 125 mm
Breite : 230 mm
Höhe : 200 mm
Tiefe : 10 mm
Breite mit Verpackung : 235 mm
Höhe mit Verpackung : 205 mm
Tiefe mit Verpackung : 30 mm
Umgebungstemperatur : 100  C
Verpackungseinheit : 2 Stück
Sortiment : C
GTIN (EAN) : 4012799990512
Hersteller: MAICO
FE 12-1 Luftfilter, Ersatz
Artikelnummer: 0093.1222
Menge: 1,000 Stck

**10.2436 FE 15-1 Luftfilter, Ersatz Ersatz-Luftfilter für Luftfilter TFE 15-4, Filterklasse ISO Coarse 70**
Ersatzfilter für Luftfilter TFE...-4.
Technische Daten
Einbaulage : senkrecht / waagerecht
Material : Synthetik
Gewicht : 0,29 kg
Gewicht mit Verpackung : 0,29 kg
Filterklasse : ISO Coarse 70 % (G4)
Geeignet für Nennweite : 150 mm
Breite : 285 mm
Höhe : 230 mm
Tiefe : 8 mm
Breite mit Verpackung : 292 mm
Höhe mit Verpackung : 235 mm
Tiefe mit Verpackung : 25 mm
Umgebungstemperatur : 100  C
Verpackungseinheit : 2 Stück
Sortiment : C
GTIN (EAN) : 4012799990529
Hersteller: MAICO
FE 15-1 Luftfilter, Ersatz
Artikelnummer: 0093.1223
Menge: 1,000 Stck

**10.2437 FE 16-1 Luftfilter, Ersatz Ersatz-Luftfilter für Luftfilter TFE 16-4, Filterklasse ISO Coarse 70**
Ersatzfilter für Luftfilter TFE...-4.
Technische Daten
Einbaulage : senkrecht / waagerecht
Material : Synthetik
Gewicht : 0,27 kg
Gewicht mit Verpackung : 0,29 kg
Filterklasse : ISO Coarse 70 % (G4)
Geeignet für Nennweite : 160 mm
Breite : 285 mm
Höhe : 230 mm
Tiefe : 8 mm
Breite mit Verpackung : 290 mm
Höhe mit Verpackung : 235 mm
Tiefe mit Verpackung : 25 mm
Umgebungstemperatur : 100  C
Verpackungseinheit : 2 Stück
Sortiment : C
GTIN (EAN) : 4012799990536
Hersteller: MAICO
FE 16-1 Luftfilter, Ersatz
Artikelnummer: 0093.1224
Menge: 1,000 Stck

**10.2438 FE 20-1 Luftfilter, Ersatz Ersatz-Luftfilter für Luftfilter TFE 20-4, Filterklasse ISO Coarse 70**
Ersatzfilter für Luftfilter TFE...-4.
Technische Daten
Einbaulage : senkrecht / waagerecht
Material : Synthetik
Gewicht : 0,47 kg
Gewicht mit Verpackung : 0,49 kg
Filterklasse : ISO Coarse 70 % (G4)
Geeignet für Nennweite : 200 mm
Breite : 340 mm
Höhe : 270 mm
Tiefe : 8 mm
Breite mit Verpackung : 520 mm
Höhe mit Verpackung : 390 mm
Tiefe mit Verpackung : 50 mm
Umgebungstemperatur : 100  C
Verpackungseinheit : 2 Stück
Sortiment : C
GTIN (EAN) : 4012799990543
Hersteller: MAICO
FE 20-1 Luftfilter, Ersatz
Artikelnummer: 0093.1225
Menge: 1,000 Stck

**10.2439 FE 25-1 Luftfilter, Ersatz Ersatz-Luftfilter für Luftfilter TFE 25-4, Filterklasse ISO Coarse 70**
Ersatzfilter für Luftfilter TFE...-4.
Technische Daten
Einbaulage : senkrecht / waagerecht
Material : Synthetik
Gewicht : 0,35 kg
Gewicht mit Verpackung : 0,37 kg
Filterklasse : ISO Coarse 70 % (G4)
Geeignet für Nennweite : 250 mm
Breite : 408 mm
Höhe : 318 mm
Tiefe : 8 mm
Breite mit Verpackung : 410 mm
Höhe mit Verpackung : 320 mm
Tiefe mit Verpackung : 32 mm
Umgebungstemperatur : 100  C
Verpackungseinheit : 2 Stück
Sortiment : C
GTIN (EAN) : 4012799990550
Hersteller: MAICO
FE 25-1 Luftfilter, Ersatz
Artikelnummer: 0093.1226
Menge: 1,000 Stck

**10.2440 FE 31-2 Luftfilter, Ersatz Ersatz-Luftfilter für Luftfilter TFE 31-4, Filterklasse ISO Coarse 70**
Ersatzfilter für Luftfilter TFE...-4.
Technische Daten
Einbaulage : senkrecht / waagerecht
Material : Synthetik
Gewicht : 0,48 kg
Gewicht mit Verpackung : 0,5 kg
Filterklasse : ISO Coarse 70 % (G4)
Geeignet für Nennweite : 315 mm
Breite : 520 mm
Höhe : 390 mm
Tiefe : 6 mm
Breite mit Verpackung : 521 mm
Höhe mit Verpackung : 391 mm
Tiefe mit Verpackung : 40 mm
Umgebungstemperatur : 100  C
Verpackungseinheit : 2 Stück
Sortiment : C
GTIN (EAN) : 4012799990567
Hersteller: MAICO
FE 31-2 Luftfilter, Ersatz
Artikelnummer: 0093.1227
Menge: 1,000 Stck

**10.2441 FE 35-2 Luftfilter, Ersatz Ersatz-Luftfilter für Luftfilter TFE 35-4, Filterklasse ISO Coarse 70**
Ersatzfilter für Luftfilter TFE...-4.
Technische Daten
Einbaulage : senkrecht / waagerecht
Material : Synthetik
Gewicht : 0,79 kg
Gewicht mit Verpackung : 0,81 kg
Filterklasse : ISO Coarse 70 % (G4)
Geeignet für Nennweite : 350 mm
Breite : 655 mm
Höhe : 490 mm
Tiefe : 6 mm
Breite mit Verpackung : 660 mm
Höhe mit Verpackung : 495 mm
Tiefe mit Verpackung : 20 mm
Umgebungstemperatur : 100  C
Verpackungseinheit : 2 Stück
Sortiment : C
GTIN (EAN) : 4012799990574
Hersteller: MAICO
FE 35-2 Luftfilter, Ersatz
Artikelnummer: 0093.1228
Menge: 1,000 Stck

**10.2442 FE 40-2 Luftfilter, Ersatz Ersatz-Luftfilter für Luftfilter TFE 40-4, Filterklasse ISO Coarse 70**
Ersatzfilter für Luftfilter TFE...-4.
Technische Daten
Einbaulage : senkrecht / waagerecht
Material : Synthetik
Gewicht : 0,65 kg
Gewicht mit Verpackung : 0,67 kg
Filterklasse : ISO Coarse 70 % (G4)
Geeignet für Nennweite : 400 mm
Breite : 670 mm
Höhe : 490 mm
Tiefe : 10 mm
Breite mit Verpackung : 671 mm
Höhe mit Verpackung : 491 mm
Tiefe mit Verpackung : 25 mm
Umgebungstemperatur : 100  C
Verpackungseinheit : 2 Stück
Sortiment : C
GTIN (EAN) : 4012799990581
Hersteller: MAICO
FE 40-2 Luftfilter, Ersatz
Artikelnummer: 0093.1229
Menge: 1,000 Stck

**10.2443 RF 10-16 Luftfilter, Ersatz Ersatz-Luftfilter für Luftfilter TFE 10, TFE 12, TFE 15 und TFE 16, Fi**
Ersatzfilter für Luftfilter TFE... .
Technische Daten
Einbaulage : senkrecht / waagerecht
Gewicht : 0,19 kg
Gewicht mit Verpackung : 0,27 kg
Filterklasse : ISO Coarse 70 % (G4)
Geeignet für Nennweite : 100 mm
Breite : 230 mm
Höhe : 200 mm
Tiefe : 8 mm
Breite mit Verpackung : 260 mm
Höhe mit Verpackung : 210 mm
Tiefe mit Verpackung : 35 mm
Umgebungstemperatur : 100  C
Verpackungseinheit : 2 Stück
Sortiment : C
GTIN (EAN) : 4012799936909
Hersteller: MAICO
RF 10-16 Luftfilter, Ersatz
Artikelnummer: 0093.0690
Menge: 1,000 Stck

**10.2444 RF 20 Luftfilter, Ersatz Ersatz-Luftfilter für Luftfilter TFE 20, Filterklasse ISO Coarse 70 %**
Ersatzfilter für Luftfilter TFE... .
Technische Daten
Einbaulage : senkrecht / waagerecht
Gewicht : 0,24 kg
Gewicht mit Verpackung : 0,59 kg
Filterklasse : ISO Coarse 70 % (G4)
Geeignet für Nennweite : 200 mm
Breite : 265 mm
Höhe : 240 mm
Tiefe : 6 mm
Breite : 245 mm
Höhe : 245 mm
Breite mit Verpackung : 380 mm
Höhe mit Verpackung : 360 mm
Tiefe mit Verpackung : 55 mm
Umgebungstemperatur : 100  C
Verpackungseinheit : 2 Stück
Sortiment : C
GTIN (EAN) : 4012799936930
Hersteller: MAICO
RF 20 Luftfilter, Ersatz
Artikelnummer: 0093.0693
Menge: 1,000 Stck

**10.2445 RF 25 Luftfilter, Ersatz Ersatz-Luftfilter für Luftfilter TFE 25, Filterklasse ISO Coarse 70 %**
Ersatzfilter für Luftfilter TFE... .
Technische Daten
Einbaulage : senkrecht / waagerecht
Gewicht : 0,29 kg
Gewicht mit Verpackung : 0,31 kg
Filterklasse : ISO Coarse 70 % (G4)
Geeignet für Nennweite : 250 mm
Breite : 294 mm
Höhe : 215 mm
Tiefe : 6 mm
Breite : 295 mm
Höhe : 295 mm
Breite mit Verpackung : 320 mm
Höhe mit Verpackung : 295 mm
Tiefe mit Verpackung : 35 mm
Umgebungstemperatur : 100  C
Verpackungseinheit : 2 Stück
Sortiment : C
GTIN (EAN) : 4012799936947
Hersteller: MAICO
RF 25 Luftfilter, Ersatz
Artikelnummer: 0093.0694
Menge: 1,000 Stck

**10.2446 RF 31 Luftfilter, Ersatz Ersatz-Luftfilter für Luftfilter TFE 31, Filterklasse ISO Coarse 70 %**
Ersatzfilter für Luftfilter TFE... .
Technische Daten
Einbaulage : senkrecht / waagerecht
Gewicht : 0,35 kg
Gewicht mit Verpackung : 0,7 kg
Filterklasse : ISO Coarse 70 % (G4)
Geeignet für Nennweite : 315 mm
Breite : 360 mm
Höhe : 340 mm
Tiefe : 8 mm
Breite mit Verpackung : 385 mm
Höhe mit Verpackung : 360 mm
Tiefe mit Verpackung : 55 mm
Umgebungstemperatur : 100  C
Verpackungseinheit : 2 Stück
Sortiment : C
GTIN (EAN) : 4012799936954
Hersteller: MAICO
RF 31 Luftfilter, Ersatz
Artikelnummer: 0093.0695
Menge: 1,000 Stck

**10.2447 RF 35 Luftfilter, Ersatz Ersatz-Luftfilter für Luftfilter TFE 35, Filterklasse ISO Coarse 70 %**
Ersatzfilter für Luftfilter TFE... .
Technische Daten
Einbaulage : senkrecht / waagerecht
Gewicht : 0,42 kg
Gewicht mit Verpackung : 1,03 kg
Filterklasse : ISO Coarse 70 % (G4)
Geeignet für Nennweite : 355 mm
Breite : 458 mm
Höhe : 445 mm
Tiefe : 6 mm
Breite : 395 mm
Höhe : 395 mm
Breite mit Verpackung : 485 mm
Höhe mit Verpackung : 485 mm
Tiefe mit Verpackung : 65 mm
Umgebungstemperatur : 100  C
Verpackungseinheit : 2 Stück
Sortiment : C
GTIN (EAN) : 4012799936916
Hersteller: MAICO
RF 35 Luftfilter, Ersatz
Artikelnummer: 0093.0691
Menge: 1,000 Stck

**10.2448 RF 40 Luftfilter, Ersatz Ersatz-Luftfilter für Luftfilter TFE 40, Filterklasse ISO Coarse 70 %**
Ersatzfilter für Luftfilter TFE... .
Technische Daten
Einbaulage : senkrecht / waagerecht
Gewicht : 0,46 kg
Gewicht mit Verpackung : 1,05 kg
Filterklasse : ISO Coarse 70 % (G4)
Geeignet für Nennweite : 400 mm
Breite : 458 mm
Höhe : 455 mm
Tiefe : 6 mm
Breite : 445 mm
Höhe : 445 mm
Breite mit Verpackung : 490 mm
Höhe mit Verpackung : 480 mm
Tiefe mit Verpackung : 55 mm
Umgebungstemperatur : 100  C
Verpackungseinheit : 2 Stück
Sortiment : C
GTIN (EAN) : 4012799936923
Hersteller: MAICO
RF 40 Luftfilter, Ersatz
Artikelnummer: 0093.0692
Menge: 1,000 Stck

**10.2449 PF 10/16 Luftfilter, Ersatz Ersatz-Luftfilter für Luftfilter TFE 10, TFE 12, TFE 15 und TFE 16, Fi**
Ersatz-Luftfilter für Luftfilter TFE 10, TFE 12, TFE 15
und TFE 16.
Technische Daten
Einbaulage : senkrecht / waagerecht
Gewicht : 0,09 kg
Gewicht mit Verpackung : 0,26 kg
Filterklasse : ISO ePM1 50 % (F7)
Breite : 200 mm
Höhe : 200 mm
Tiefe : 25 mm
Breite mit Verpackung : 455 mm
Höhe mit Verpackung : 320 mm
Tiefe mit Verpackung : 30 mm
Verpackungseinheit : 1 Stück
Geeignet für Produkte : TFE 10, TFE 12, TFE 15 und TFE
16
Sortiment : D
GTIN (EAN) : 4012799936985
Hersteller: MAICO
PF 10/16 Luftfilter, Ersatz
Artikelnummer: 0093.0698
Menge: 1,000 Stck

**10.2450 RF 10/16 Luftfilter, Ersatz Ersatz-Luftfilter für Luftfilter TFE 10-5, TFE 12-5, TFE 15-5 und TFE**
Ersatzfilter für Luftfilter TFE.
RF ...-5: Ersatzfilter für TFE...-5.
RF ...-7: Ersatzfilter für TFE...-7.
Technische Daten
Einbaulage : senkrecht / waagerecht
Gewicht : 0,31 kg
Gewicht mit Verpackung : 0,6 kg
Filterklasse : ISO ePM10 60 % (F5)
Nennweite in mm : 100-160
Breite : 288 mm
Höhe : 288 mm
Tiefe : 28 mm
Breite mit Verpackung : 288 mm
Höhe mit Verpackung : 288 mm
Tiefe mit Verpackung : 28 mm
Umgebungstemperatur : 80  C
Verpackungseinheit : 2 Stück
Sortiment : C
GTIN (EAN) : 4012799938750
Hersteller: MAICO
RF 10/16-5 Luftfilter, Ersatz
Artikelnummer: 0093.0875
Menge: 1,000 Stck

**10.2451 RF 20-5 Luftfilter, Ersatz Ersatz-Luftfilter für Luftfilter TFE 20-5, Filterklasse ISO ePM10 60 %**
Ersatzfilter für Luftfilter TFE.
RF ...-5: Ersatzfilter für TFE...-5.
RF ...-7: Ersatzfilter für TFE...-7.
Technische Daten
Einbaulage : senkrecht / waagerecht
Gewicht : 0,36 kg
Gewicht mit Verpackung : 0,75 kg
Filterklasse : ISO ePM10 60 % (F5)
Nennweite in mm : 200
Breite : 288 mm
Höhe : 288 mm
Tiefe : 50 mm
Breite mit Verpackung : 288 mm
Höhe mit Verpackung : 288 mm
Tiefe mit Verpackung : 50 mm
Umgebungstemperatur : 80  C
Verpackungseinheit : 2 Stück
Sortiment : C
GTIN (EAN) : 4012799938767
Hersteller: MAICO
RF 20-5 Luftfilter, Ersatz
Artikelnummer: 0093.0876
Menge: 1,000 Stck

**10.2452 RF 25-5 Luftfilter, Ersatz Ersatz-Luftfilter für Luftfilter TFE 25-5, Filterklasse ISO ePM10 60 %**
Ersatzfilter für Luftfilter TFE.
RF ...-5: Ersatzfilter für TFE...-5.
RF ...-7: Ersatzfilter für TFE...-7.
Technische Daten
Einbaulage : senkrecht / waagerecht
Gewicht : 0,62 kg
Gewicht mit Verpackung : 1,34 kg
Filterklasse : ISO ePM10 60 % (F5)
Nennweite in mm : 250
Breite : 285 mm
Höhe : 285 mm
Tiefe : 98 mm
Breite mit Verpackung : 285 mm
Höhe mit Verpackung : 285 mm
Tiefe mit Verpackung : 98 mm
Umgebungstemperatur : 80  C
Verpackungseinheit : 2 Stück
Sortiment : C
GTIN (EAN) : 4012799938774
Hersteller: MAICO
RF 25-5 Luftfilter, Ersatz
Artikelnummer: 0093.0877
Menge: 1,000 Stck

**10.2453 RF 31/35 Luftfilter, Ersatz Ersatz-Luftfilter für Luftfilter TFE 31-5 und TFE 35-5, Filterklasse I**
Ersatzfilter für Luftfilter TFE.
RF ...-5: Ersatzfilter für TFE...-5.
RF ...-7: Ersatzfilter für TFE...-7.
Technische Daten
Einbaulage : senkrecht / waagerecht
Gewicht : 0,71 kg
Gewicht mit Verpackung : 2,02 kg
Filterklasse : ISO ePM10 60 % (F5)
Nennweite in mm : 315-355
Breite : 495 mm
Höhe : 395 mm
Tiefe : 50 mm
Breite mit Verpackung : 495 mm
Höhe mit Verpackung : 395 mm
Tiefe mit Verpackung : 50 mm
Umgebungstemperatur : 80  C
Verpackungseinheit : 2 Stück
Sortiment : C
GTIN (EAN) : 4012799938781
Hersteller: MAICO
RF 31/35-5 Luftfilter, Ersatz
Artikelnummer: 0093.0878
Menge: 1,000 Stck

**10.2454 RF 40-5 Luftfilter, Ersatz Ersatz-Luftfilter für Luftfilter TFE 40-5, Filterklasse ISO ePM10 60 %**
Ersatzfilter für Luftfilter TFE.
RF ...-5: Ersatzfilter für TFE...-5.
RF ...-7: Ersatzfilter für TFE...-7.
Technische Daten
Einbaulage : senkrecht / waagerecht
Gewicht : 1,2 kg
Gewicht mit Verpackung : 2,4 kg
Filterklasse : ISO ePM10 60 % (F5)
Nennweite in mm : 400
Breite : 495 mm
Höhe : 495 mm
Tiefe : 48 mm
Breite mit Verpackung : 495 mm
Höhe mit Verpackung : 495 mm
Tiefe mit Verpackung : 48 mm
Umgebungstemperatur : 80  C
Verpackungseinheit : 2 Stück
Sortiment : C
GTIN (EAN) : 4012799938798
Hersteller: MAICO
RF 40-5 Luftfilter, Ersatz
Artikelnummer: 0093.0879
Menge: 1,000 Stck

**10.2455 RF 10/16 Luftfilter, Ersatz Ersatz-Luftfilter für Luftfilter TFE 10-7, TFE 12-7, TFE 15-7 und TFE**
Ersatzfilter für Luftfilter TFE.
RF ...-5: Ersatzfilter für TFE...-5.
RF ...-7: Ersatzfilter für TFE...-7.
Technische Daten
Einbaulage : senkrecht / waagerecht
Gewicht : 0,3 kg
Gewicht mit Verpackung : 0,6 kg
Filterklasse : ISO ePM1 50 % (F7)
Nennweite in mm : 100-160
Breite : 290 mm
Höhe : 290 mm
Tiefe : 28 mm
Breite mit Verpackung : 290 mm
Höhe mit Verpackung : 290 mm
Tiefe mit Verpackung : 28 mm
Umgebungstemperatur : 80  C
Verpackungseinheit : 2 Stück
Sortiment : C
GTIN (EAN) : 4012799938804
Hersteller: MAICO
RF 10/16-7 Luftfilter, Ersatz
Artikelnummer: 0093.0880
Menge: 1,000 Stck

**10.2456 RF 20-7 Luftfilter, Ersatz Ersatz-Luftfilter für Luftfilter TFE 20-7, Filterklasse ISO ePM1 50 %**
Ersatzfilter für Luftfilter TFE.
RF ...-5: Ersatzfilter für TFE...-5.
RF ...-7: Ersatzfilter für TFE...-7.
Technische Daten
Einbaulage : senkrecht / waagerecht
Gewicht : 0,38 kg
Gewicht mit Verpackung : 0,92 kg
Filterklasse : ISO ePM1 50 % (F7)
Nennweite in mm : 200
Breite : 290 mm
Höhe : 290 mm
Tiefe : 50 mm
Breite mit Verpackung : 290 mm
Höhe mit Verpackung : 290 mm
Tiefe mit Verpackung : 50 mm
Umgebungstemperatur : 80  C
Verpackungseinheit : 2 Stück
Sortiment : C
GTIN (EAN) : 4012799938811
Hersteller: MAICO
RF 20-7 Luftfilter, Ersatz
Artikelnummer: 0093.0881
Menge: 1,000 Stck

**10.2457 RF 25-7 Luftfilter, Ersatz Ersatz-Luftfilter für Luftfilter TFE 25-7, Filterklasse ISO ePM1 50 %**
Ersatzfilter für Luftfilter TFE.
RF ...-5: Ersatzfilter für TFE...-5.
RF ...-7: Ersatzfilter für TFE...-7.
Technische Daten
Einbaulage : senkrecht / waagerecht
Gewicht : 1,32 kg
Gewicht mit Verpackung : 1,35 kg
Filterklasse : ISO ePM1 50 % (F7)
Nennweite in mm : 250
Breite : 290 mm
Höhe : 290 mm
Tiefe : 97 mm
Breite mit Verpackung : 291 mm
Höhe mit Verpackung : 291 mm
Tiefe mit Verpackung : 100 mm
Umgebungstemperatur : 80  C
Verpackungseinheit : 2 Stück
Sortiment : C
GTIN (EAN) : 4012799938828
Hersteller: MAICO
RF 25-7 Luftfilter, Ersatz
Artikelnummer: 0093.0882
Menge: 1,000 Stck

**10.2458 RF 31/35 Luftfilter, Ersatz Ersatz-Luftfilter für Luftfilter TFE 31-7 und TFE 35-5, Filterklasse I**
Ersatzfilter für Luftfilter TFE.
RF ...-5: Ersatzfilter für TFE...-5.
RF ...-7: Ersatzfilter für TFE...-7.
Technische Daten
Einbaulage : senkrecht / waagerecht
Gewicht : 0,8 kg
Gewicht mit Verpackung : 2,03 kg
Filterklasse : ISO ePM1 50 % (F7)
Nennweite in mm : 315-355
Breite : 490 mm
Höhe : 390 mm
Tiefe : 50 mm
Breite mit Verpackung : 490 mm
Höhe mit Verpackung : 390 mm
Tiefe mit Verpackung : 50 mm
Umgebungstemperatur : 80  C
Verpackungseinheit : 2 Stück
Sortiment : C
GTIN (EAN) : 4012799938835
Hersteller: MAICO
RF 31/35-7 Luftfilter, Ersatz
Artikelnummer: 0093.0883
Menge: 1,000 Stck

**10.2459 RF 40-7 Luftfilter, Ersatz Ersatz-Luftfilter für Luftfilter TFE 40-7, Filterklasse ISO ePM1 50 %**
Ersatzfilter für Luftfilter TFE.
RF ...-5: Ersatzfilter für TFE...-5.
RF ...-7: Ersatzfilter für TFE...-7.
Technische Daten
Einbaulage : senkrecht / waagerecht
Gewicht : 0,99 kg
Gewicht mit Verpackung : 2,49 kg
Filterklasse : ISO ePM1 50 % (F7)
Nennweite in mm : 400
Breite : 495 mm
Höhe : 495 mm
Tiefe : 48 mm
Breite mit Verpackung : 495 mm
Höhe mit Verpackung : 495 mm
Tiefe mit Verpackung : 48 mm
Umgebungstemperatur : 80  C
Verpackungseinheit : 2 Stück
Sortiment : C
GTIN (EAN) : 4012799938842
Hersteller: MAICO
RF 40-7 Luftfilter, Ersatz
Artikelnummer: 0093.0884
Menge: 1,000 Stck

**10.2460 KF 22 Luftfilter, Ersatz Ersatz-Luftfilter für Luftfilter TFP 22, Filterklasse ISO Coarse 85 %**
Ersatzfilter für Luftfilter TFP und TFP -7.
Taschenfilter.
Technische Daten
Einbaulage : senkrecht / waagerecht
Gewicht : 1,1 kg
Gewicht mit Verpackung : 1,76 kg
Filterklasse : ISO Coarse 85 % (G4)
Kanalmaß : 500 mm x 250 mm
Breite : 510 mm
Höhe : 248 mm
Tiefe : 250 mm
Breite mit Verpackung : 600 mm
Höhe mit Verpackung : 320 mm
Tiefe mit Verpackung : 300 mm
Umgebungstemperatur : 70  C
Verpackungseinheit : 2 Stück
Sortiment : D
GTIN (EAN) : 4012799936817
Hersteller: MAICO
KF 22 Luftfilter, Ersatz
Artikelnummer: 0093.0681
Menge: 1,000 Stck

**10.2461 KF 25 Luftfilter, Ersatz Ersatz-Luftfilter für Luftfilter TFP 25, Filterklasse ISO Coarse 85 %**
Ersatzfilter für Luftfilter TFP und TFP -7.
Taschenfilter.
Technische Daten
Einbaulage : senkrecht / waagerecht
Gewicht : 1,31 kg
Gewicht mit Verpackung : 1,95 kg
Filterklasse : ISO Coarse 85 % (G4)
Kanalmaß : 500 mm x 300 mm
Breite : 510 mm
Höhe : 295 mm
Tiefe : 250 mm
Breite mit Verpackung : 600 mm
Höhe mit Verpackung : 310 mm
Tiefe mit Verpackung : 300 mm
Umgebungstemperatur : 70  C
Verpackungseinheit : 2 Stück
Sortiment : D
GTIN (EAN) : 4012799936824
Hersteller: MAICO
KF 25 Luftfilter, Ersatz
Artikelnummer: 0093.0682
Menge: 1,000 Stck

**10.2462 KF 28 Luftfilter, Ersatz Ersatz-Luftfilter für Luftfilter TFP 28, Filterklasse ISO Coarse 85 %**
Ersatzfilter für Luftfilter TFP und TFP -7.
Taschenfilter.
Technische Daten
Einbaulage : senkrecht / waagerecht
Gewicht : 1,57 kg
Gewicht mit Verpackung : 2,96 kg
Filterklasse : ISO Coarse 85 % (G4)
Kanalmaß : 600 mm x 300 mm
Breite : 610 mm
Höhe : 295 mm
Tiefe : 270 mm
Breite mit Verpackung : 625 mm
Höhe mit Verpackung : 335 mm
Tiefe mit Verpackung : 625 mm
Umgebungstemperatur : 70  C
Verpackungseinheit : 2 Stück
Sortiment : D
GTIN (EAN) : 4012799936831
Hersteller: MAICO
KF 28 Luftfilter, Ersatz
Artikelnummer: 0093.0683
Menge: 1,000 Stck

**10.2463 KF 31 Luftfilter, Ersatz Ersatz-Luftfilter für Luftfilter TFP 31, Filterklasse ISO Coarse 85 %**
Ersatzfilter für Luftfilter TFP und TFP -7.
Taschenfilter.
Technische Daten
Einbaulage : senkrecht / waagerecht
Gewicht : 1,86 kg
Gewicht mit Verpackung : 3,37 kg
Filterklasse : ISO Coarse 85 % (G4)
Kanalmaß : 600 mm x 350 mm
Breite : 610 mm
Höhe : 345 mm
Tiefe : 350 mm
Breite mit Verpackung : 620 mm
Höhe mit Verpackung : 430 mm
Tiefe mit Verpackung : 620 mm
Umgebungstemperatur : 70  C
Verpackungseinheit : 2 Stück
Sortiment : D
GTIN (EAN) : 4012799936848
Hersteller: MAICO
KF 31 Luftfilter, Ersatz
Artikelnummer: 0093.0684
Menge: 1,000 Stck

**10.2464 KF 35 Luftfilter, Ersatz Ersatz-Luftfilter für Luftfilter TFP 35, Filterklasse ISO Coarse 85 %**
Ersatzfilter für Luftfilter TFP und TFP -7.
Taschenfilter.
Technische Daten
Einbaulage : senkrecht / waagerecht
Gewicht : 3,18 kg
Gewicht mit Verpackung : 3,88 kg
Filterklasse : ISO Coarse 85 % (G4)
Kanalmaß : 700 mm x 400 mm
Breite : 710 mm
Höhe : 395 mm
Tiefe : 350 mm
Breite mit Verpackung : 620 mm
Höhe mit Verpackung : 420 mm
Tiefe mit Verpackung : 620 mm
Umgebungstemperatur : 70  C
Verpackungseinheit : 2 Stück
Sortiment : D
GTIN (EAN) : 4012799936855
Hersteller: MAICO
KF 35 Luftfilter, Ersatz
Artikelnummer: 0093.0685
Menge: 1,000 Stck

**10.2465 KF 50 Luftfilter, Ersatz Ersatz-Luftfilter für Luftfilter TFP 50, Filterklasse ISO Coarse 85 %**
Ersatzfilter für Luftfilter TFP und TFP -7.
Taschenfilter.
Technische Daten
Einbaulage : senkrecht / waagerecht
Gewicht : 3,66 kg
Gewicht mit Verpackung : 5,4 kg
Filterklasse : ISO Coarse 85 % (G4)
Kanalmaß : 800 mm x 500 mm
Breite : 810 mm
Höhe : 495 mm
Tiefe : 550 mm
Breite mit Verpackung : 560 mm
Höhe mit Verpackung : 800 mm
Tiefe mit Verpackung : 455 mm
Umgebungstemperatur : 70  C
Verpackungseinheit : 2 Stück
Sortiment : D
GTIN (EAN) : 4012799936862
Hersteller: MAICO
KF 50 Luftfilter, Ersatz
Artikelnummer: 0093.0686
Menge: 1,000 Stck

**10.2466 KF 56 Luftfilter, Ersatz Ersatz-Luftfilter für Luftfilter TFP 56, Filterklasse ISO Coarse 85 %**
Ersatzfilter für Luftfilter TFP und TFP -7.
Taschenfilter.
Technische Daten
Einbaulage : senkrecht / waagerecht
Gewicht : 5,37 kg
Gewicht mit Verpackung : 7,5 kg
Filterklasse : ISO Coarse 85 % (G4)
Kanalmaß : 1.000 mm x 500 mm
Breite : 1.010 mm
Höhe : 500 mm
Tiefe : 320 mm
Breite mit Verpackung : 1.020 mm
Höhe mit Verpackung : 610 mm
Tiefe mit Verpackung : 465 mm
Umgebungstemperatur : 70  C
Verpackungseinheit : 2 Stück
Sortiment : D
GTIN (EAN) : 4012799936879
Hersteller: MAICO
KF 56 Luftfilter, Ersatz
Artikelnummer: 0093.0687
Menge: 1,000 Stck

**10.2467 KF 22-7 Luftfilter, Ersatz Ersatz-Luftfilter für Luftfilter TFP 22-7, Filterklasse ISO ePM1 80 %**
Ersatzfilter für Luftfilter TFP und TFP -7.
Taschenfilter.
Technische Daten
Einbaulage : senkrecht / waagerecht
Gewicht : 1,35 kg
Gewicht mit Verpackung : 2,11 kg
Filterklasse : ISO ePM1 80 % (F7)
Kanalmaß : 500 mm x 250 mm
Breite : 510 mm
Höhe : 245 mm
Tiefe : 260 mm
Breite mit Verpackung : 600 mm
Höhe mit Verpackung : 305 mm
Tiefe mit Verpackung : 320 mm
Umgebungstemperatur : 70  C
Verpackungseinheit : 2 Stück
Sortiment : D
GTIN (EAN) : 4012799938637
Hersteller: MAICO
KF 22-7 Luftfilter, Ersatz
Artikelnummer: 0093.0863
Menge: 1,000 Stck

**10.2468 KF 25-7 Luftfilter, Ersatz Ersatz-Luftfilter für Luftfilter TFP 25-7, Filterklasse ISO ePM1 80 %**
Ersatzfilter für Luftfilter TFP und TFP -7.
Taschenfilter.
Technische Daten
Einbaulage : senkrecht / waagerecht
Gewicht : 1,47 kg
Gewicht mit Verpackung : 2,12 kg
Filterklasse : ISO ePM1 80 % (F7)
Kanalmaß : 500 mm x 300 mm
Breite : 510 mm
Höhe : 295 mm
Tiefe : 260 mm
Breite mit Verpackung : 600 mm
Höhe mit Verpackung : 300 mm
Tiefe mit Verpackung : 315 mm
Umgebungstemperatur : 70  C
Verpackungseinheit : 2 Stück
Sortiment : D
GTIN (EAN) : 4012799938644
Hersteller: MAICO
KF 25-7 Luftfilter, Ersatz
Artikelnummer: 0093.0864
Menge: 1,000 Stck

**10.2469 KF 28-7 Luftfilter, Ersatz Ersatz-Luftfilter für Luftfilter TFP 28-7, Filterklasse ISO ePM1 80 %**
Ersatzfilter für Luftfilter TFP und TFP -7.
Taschenfilter.
Technische Daten
Einbaulage : senkrecht / waagerecht
Gewicht : 1,9 kg
Gewicht mit Verpackung : 2,47 kg
Filterklasse : ISO ePM1 80 % (F7)
Kanalmaß : 600 mm x 300 mm
Breite : 610 mm
Höhe : 295 mm
Tiefe : 320 mm
Breite mit Verpackung : 611 mm
Höhe mit Verpackung : 300 mm
Tiefe mit Verpackung : 321 mm
Umgebungstemperatur : 70  C
Verpackungseinheit : 2 Stück
Sortiment : D
GTIN (EAN) : 4012799938651
Hersteller: MAICO
KF 28-7 Luftfilter, Ersatz
Artikelnummer: 0093.0865
Menge: 1,000 Stck

**10.2470 KF 31-7 Luftfilter, Ersatz Ersatz-Luftfilter für Luftfilter TFP 31-7, Filterklasse ISO ePM1 80 %**
Ersatzfilter für Luftfilter TFP und TFP -7.
Taschenfilter.
Technische Daten
Einbaulage : senkrecht / waagerecht
Gewicht : 1,94 kg
Gewicht mit Verpackung : 2,95 kg
Filterklasse : ISO ePM1 80 % (F7)
Kanalmaß : 600 mm x 350 mm
Breite : 610 mm
Höhe : 345 mm
Tiefe : 360 mm
Breite mit Verpackung : 600 mm
Höhe mit Verpackung : 300 mm
Tiefe mit Verpackung : 470 mm
Umgebungstemperatur : 70  C
Verpackungseinheit : 2 Stück
Sortiment : D
GTIN (EAN) : 4012799938668
Hersteller: MAICO
KF 31-7 Luftfilter, Ersatz
Artikelnummer: 0093.0866
Menge: 1,000 Stck

**10.2471 KF 35-7 Luftfilter, Ersatz Ersatz-Luftfilter für Luftfilter TFP 35-7, Filterklasse ISO ePM1 80 %**
Ersatzfilter für Luftfilter TFP und TFP -7.
Taschenfilter.
Technische Daten
Einbaulage : senkrecht / waagerecht
Gewicht : 2,62 kg
Gewicht mit Verpackung : 4,2 kg
Filterklasse : ISO ePM1 80 % (F7)
Kanalmaß : 700 mm x 400 mm
Breite : 700 mm
Höhe : 400 mm
Tiefe : 370 mm
Breite mit Verpackung : 625 mm
Höhe mit Verpackung : 625 mm
Tiefe mit Verpackung : 420 mm
Umgebungstemperatur : 70  C
Verpackungseinheit : 2 Stück
Sortiment : D
GTIN (EAN) : 4012799938675
Hersteller: MAICO
KF 35-7 Luftfilter, Ersatz
Artikelnummer: 0093.0867
Menge: 1,000 Stck

**10.2472 KF 50-7 Luftfilter, Ersatz Ersatz-Luftfilter für Luftfilter TFP 50-7, Filterklasse ISO ePM1 80 %**
Ersatzfilter für Luftfilter TFP und TFP -7.
Taschenfilter.
Technische Daten
Einbaulage : senkrecht / waagerecht
Gewicht : 4,45 kg
Gewicht mit Verpackung : 6,2 kg
Filterklasse : ISO ePM1 80 % (F7)
Kanalmaß : 800 mm x 500 mm
Breite : 810 mm
Höhe : 495 mm
Tiefe : 560 mm
Breite mit Verpackung : 1.000 mm
Höhe mit Verpackung : 515 mm
Tiefe mit Verpackung : 520 mm
Umgebungstemperatur : 70  C
Verpackungseinheit : 2 Stück
Sortiment : D
GTIN (EAN) : 4012799938682
Hersteller: MAICO
KF 50-7 Luftfilter, Ersatz
Artikelnummer: 0093.0868
Menge: 1,000 Stck

**10.2473 KF 56-7 Luftfilter, Ersatz Ersatz-Luftfilter für Luftfilter TFP 56-7, Filterklasse ISO ePM1 80 %**
Ersatzfilter für Luftfilter TFP und TFP -7.
Taschenfilter.
Technische Daten
Einbaulage : senkrecht / waagerecht
Gewicht : 6,18 kg
Gewicht mit Verpackung : 8,2 kg
Filterklasse : ISO ePM1 80 % (F7)
Kanalmaß : 1.000 mm x 500 mm
Breite : 980 mm
Höhe : 450 mm
Tiefe : 500 mm
Breite mit Verpackung : 1.010 mm
Höhe mit Verpackung : 520 mm
Tiefe mit Verpackung : 520 mm
Umgebungstemperatur : 70  C
Verpackungseinheit : 2 Stück
Sortiment : D
GTIN (EAN) : 4012799938699
Hersteller: MAICO
KF 56-7 Luftfilter, Ersatz
Artikelnummer: 0093.0869
Menge: 1,000 Stck

**10.2474 FF 20 Luftfilter, Ersatz Ersatz-Luftfilter für Luftfilter ZFF 20, Filterklasse ISO Coarse > 30**
Ersatzfilter für Luftfilter ZFF.
Technische Daten
Einbaulage : senkrecht / waagerecht
Gewicht : 0,06 kg
Gewicht mit Verpackung : 0,36 kg
Filterklasse : ISO Coarse > 30 % (G2)
Geeignet für Nennweite : 200 mm
Breite : 258 mm
Höhe : 100 mm
Tiefe : 50 mm
Breite : 200 mm
Höhe : 200 mm
Breite mit Verpackung : 265 mm
Höhe mit Verpackung : 155 mm
Tiefe mit Verpackung : 100 mm
Verpackungseinheit : 3 Stück
Sortiment : C
GTIN (EAN) : 4012799932307
Hersteller: MAICO
FF 20 Luftfilter, Ersatz
Artikelnummer: 0093.0230
Menge: 1,000 Stck

**10.2475 FF 30 Luftfilter, Ersatz Ersatz-Luftfilter für Luftfilter ZFF 30, Filterklasse ISO Coarse > 30**
Ersatzfilter für Luftfilter ZFF.
Technische Daten
Einbaulage : senkrecht / waagerecht
Gewicht : 0,15 kg
Gewicht mit Verpackung : 0,48 kg
Filterklasse : ISO Coarse > 30 % (G2)
Geeignet für Nennweite : 250 mm / 300 mm
Breite : 405 mm
Höhe : 355 mm
Tiefe : 6 mm
Breite : 300 mm
Höhe : 300 mm
Breite mit Verpackung : 365 mm
Höhe mit Verpackung : 60 mm
Tiefe mit Verpackung : 335 mm
Verpackungseinheit : 3 Stück
Sortiment : C
GTIN (EAN) : 4012799932321
Hersteller: MAICO
FF 30 Luftfilter, Ersatz
Artikelnummer: 0093.0232
Menge: 1,000 Stck

**10.2476 FF 40 Luftfilter, Ersatz Ersatz-Luftfilter für Luftfilter ZFF 40, Filterklasse ISO Coarse > 30**
Ersatzfilter für Luftfilter ZFF.
Technische Daten
Einbaulage : senkrecht / waagerecht
Gewicht : 0,29 kg
Gewicht mit Verpackung : 0,78 kg
Filterklasse : ISO Coarse > 30 % (G2)
Geeignet für Nennweite : 350 mm / 400 mm
Breite : 510 mm
Höhe : 465 mm
Tiefe : 6 mm
Breite : 400 mm
Höhe : 400 mm
Breite mit Verpackung : 475 mm
Höhe mit Verpackung : 65 mm
Tiefe mit Verpackung : 425 mm
Verpackungseinheit : 3 Stück
Sortiment : C
GTIN (EAN) : 4012799932345
Hersteller: MAICO
FF 40 Luftfilter, Ersatz
Artikelnummer: 0093.0234
Menge: 1,000 Stck

**10.2477 ZF EC Luftfilter, Ersatz Ersatz-Luftfilter ZF EC für die Abdeckungen ER-AK, ER-AH und ER-AB des**
Ersatz-Luftfilter ZF EC für die Abdeckungen
ER-AK/-AH/-AB des Ventilatoreinsatz ER EC.
Technische Daten
Einbaulage : senkrecht / waagerecht
Gewicht : 0,01 kg
Gewicht mit Verpackung : 0,03 kg
Filterklasse : ISO Coarse 30 % (G2)
Breite : 150 mm
Höhe : 150 mm
Tiefe : 10 mm
Breite mit Verpackung : 260 mm
Höhe mit Verpackung : 175 mm
Tiefe mit Verpackung : 50 mm
Umgebungstemperatur : 40  C
Verpackungseinheit : 5 Stück
Sortiment : B
GTIN (EAN) : 4012799937586
Hersteller: MAICO
ZF EC Luftfilter, Ersatz
Artikelnummer: 0093.0758
Menge: 1,000 Stck

**10.2478 ZF EC Gr Luftfilter, Ersatz Ersatz-Luftfilter ZF EC Großpackung für die Abdeckungen ER-AK, ER-AH u**
Ersatz-Luftfilter ZF EC für die Abdeckungen
ER-AK/-AH/-AB des Ventilatoreinsatz ER EC.
Technische Daten
Einbaulage : senkrecht / waagerecht
Gewicht : 0,19 kg
Gewicht mit Verpackung : 0,66 kg
Filterklasse : ISO Coarse 30 % (G2)
Breite : 30 mm
Höhe : 345 mm
Tiefe : 35 mm
Breite mit Verpackung : 31 mm
Höhe mit Verpackung : 346 mm
Tiefe mit Verpackung : 36 mm
Umgebungstemperatur : 40  C
Verpackungseinheit : 100 Stück
Sortiment : B
GTIN (EAN) : 4012799937593
Hersteller: MAICO
ZF EC Großpackung Luftfilter, Ersatz
Artikelnummer: 0093.0759
Menge: 1,000 Stck

**10.2479 ZF EC+ Luftfilter, Ersatz Ersatz-Luftfilter ZF EC+ mit Filterwechselanzeige für die Abdeckung ER**
Ersatz-Luftfilter ZF EC+ mit Filterwechselanzeige für
die Abdeckung ER-A des Ventilatoreinsatz ER EC.
Technische Daten
Einbaulage : senkrecht / waagerecht
Gewicht : 0,01 kg
Gewicht mit Verpackung : 0,03 kg
Filterklasse : ISO Coarse 30 % (G2)
Breite : 160 mm
Höhe : 160 mm
Tiefe : 9 mm
Breite mit Verpackung : 260 mm
Höhe mit Verpackung : 180 mm
Tiefe mit Verpackung : 50 mm
Umgebungstemperatur : 40  C
Verpackungseinheit : 5 Stück
Sortiment : B
GTIN (EAN) : 4012799936107
Hersteller: MAICO
ZF EC+ Luftfilter, Ersatz
Artikelnummer: 0093.0610
Menge: 1,000 Stck

**10.2480 ZF EC+ G Luftfilter, Ersatz Ersatz-Luftfilter ZF EC+ Großpackung mit Filterwechselanzeige für die**
Ersatz-Luftfilter ZF EC+ mit Filterwechselanzeige für
die Abdeckung ER-A des Ventilatoreinsatz ER EC.
Technische Daten
Einbaulage : senkrecht / waagerecht
Gewicht : 0,74 kg
Gewicht mit Verpackung : 1 kg
Filterklasse : ISO Coarse 30 % (G2)
Breite : 30 mm
Höhe : 345 mm
Tiefe : 35 mm
Breite mit Verpackung : 31 mm
Höhe mit Verpackung : 346 mm
Tiefe mit Verpackung : 36 mm
Umgebungstemperatur : 40  C
Verpackungseinheit : 100 Stück
Sortiment : B
GTIN (EAN) : 4012799936114
Hersteller: MAICO
ZF EC+ Großpackung Luftfilter, Ersatz
Artikelnummer: 0093.0611
Menge: 1,000 Stck

**10.2481 ZF ECD Luftfilter, Ersatz Ersatz-Dauerluftfilter ZF ECD für die Abdeckungen ER-AK, ER-AH und ER-**
Ersatz-Dauerluftfilter ZF ECD für die Abdeckungen
ER-AK/-AH/-AB des Ventilatoreinsatz ER EC.
Unter warmen Wasser auswaschbar.
Technische Daten
Einbaulage : senkrecht / waagerecht
Gewicht : 0,02 kg
Gewicht mit Verpackung : 0,03 kg
Filterklasse : ISO Coarse 30 % (G2)
Breite : 135 mm
Höhe : 135 mm
Tiefe : 8 mm
Breite mit Verpackung : 255 mm
Höhe mit Verpackung : 175 mm
Tiefe mit Verpackung : 20 mm
Umgebungstemperatur : 40  C
Verpackungseinheit : 2 Stück
Sortiment : B
GTIN (EAN) : 4012799992318
Hersteller: MAICO
ZF ECD Luftfilter, Ersatz
Artikelnummer: 0093.1561
Menge: 1,000 Stck

**10.2482 ZF ECD+ Luftfilter, Ersatz Ersatz-Dauerluftfilter ZF ECD+ für die Abdeckungen ER-A des Ventilator**
Ersatz-Dauerluftfilter ZF ECD+ für die Abdeckungen ER-A
des Ventilatoreinsatz ER EC.
Mit Timestrip als Filterwechselanzeige.
Unter warmen Wasser auswaschbar.
Technische Daten
Einbaulage : senkrecht / waagerecht
Gewicht : 0,02 kg
Gewicht mit Verpackung : 0,03 kg
Filterklasse : ISO Coarse 30 % (G2)
Breite : 135 mm
Höhe : 135 mm
Tiefe : 8 mm
Breite mit Verpackung : 255 mm
Höhe mit Verpackung : 175 mm
Tiefe mit Verpackung : 20 mm
Umgebungstemperatur : 40  C
Verpackungseinheit : 2 Stück
Sortiment : B
GTIN (EAN) : 4012799992325
Hersteller: MAICO
ZF ECD+ Luftfilter, Ersatz
Artikelnummer: 0093.1562
Menge: 1,000 Stck

**10.2483 ZF 60/10 Luftfilter, Ersatz Ersatz-Luftfilter mit Timestrips für Ventilatoreinsätze ER.., Abluftel**
ZF 60/100: Ersatz-Luftfilter mit Timestrips für
Ventilatoreinsätze ER ... und ER-AP .../ER-APB ... und
Abluftelemente Centro ...
Technische Daten
Einbaulage : senkrecht / waagerecht
Gewicht : 0,01 kg
Gewicht mit Verpackung : 0,03 kg
Filterklasse : ISO Coarse 30 % (G2)
Breite : 135 mm
Höhe : 135 mm
Tiefe : 8 mm
Breite mit Verpackung : 280 mm
Höhe mit Verpackung : 200 mm
Tiefe mit Verpackung : 20 mm
Umgebungstemperatur : 40  C
Verpackungseinheit : 5 Stück
Sortiment : B
GTIN (EAN) : 4012799933311
Hersteller: MAICO
ZF 60/100 Luftfilter, Ersatz
Artikelnummer: 0093.0331
Menge: 1,000 Stck

**10.2484 ZF 60/10 Luftfilter, Ersatz Ersatz-Luftfilter für Ventilatoreinsätze ER.., Abluftelemente Centro..**
ZF 60/100: Ersatz-Luftfilter für Ventilatoreinsätze ER
... und ER-AP/ER-APB ... und Abluftelemente Centro ...
Technische Daten
Einbaulage : senkrecht / waagerecht
Gewicht : 0,24 kg
Gewicht mit Verpackung : 0,41 kg
Filterklasse : ISO Coarse 30 % (G2)
Breite : 135 mm
Höhe : 135 mm
Tiefe : 8 mm
Breite : 135 mm
Höhe : 135 mm
Breite mit Verpackung : 415 mm
Höhe mit Verpackung : 285 mm
Tiefe mit Verpackung : 135 mm
Umgebungstemperatur : 40  C
Verpackungseinheit : 100 Stück
Sortiment : B
GTIN (EAN) : 4012799938859
Hersteller: MAICO
ZF 60/100 Großpackung Luftfilter, Ersatz
Artikelnummer: 0093.0885
Menge: 1,000 Stck

**10.2485 FF 10 Luftfilter, Ersatz Ersatz-Luftfilter für Aufputzventilatoren ERA 11 und ERA 9, Filterklas**
FF 10: Ersatz-Luftfilter für Aufputzventilator ERA 11.
Technische Daten
Einbaulage : senkrecht / waagerecht
Gewicht : 0,01 kg
Gewicht mit Verpackung : 0,2 kg
Filterklasse : ISO Coarse 30 % (G2)
Breite : 260 mm
Höhe : 163 mm
Tiefe : 10 mm
Breite mit Verpackung : 305 mm
Höhe mit Verpackung : 180 mm
Tiefe mit Verpackung : 60 mm
Umgebungstemperatur : 40  C
Verpackungseinheit : 5 Stück
Sortiment : B
GTIN (EAN) : 4012799933779
Hersteller: MAICO
FF 10 Luftfilter, Ersatz
Artikelnummer: 0093.0377
Menge: 1,000 Stck

**10.2486 FF 17 Luftfilter, Ersatz Ersatz-Luftfilter für Wandeinbauventilator EMA 17, Filterklasse EU2, 5**
FF 17: Ersatz-Luftfilter für Wandeinbauventilator EMA
17.
Technische Daten
Einbaulage : senkrecht / waagerecht
Gewicht : 0,01 kg
Gewicht mit Verpackung : 0,2 kg
Filterklasse : EU2
Breite : 290 mm
Höhe : 170 mm
Tiefe : 60 mm
Breite mit Verpackung : 300 mm
Höhe mit Verpackung : 175 mm
Tiefe mit Verpackung : 61 mm
Verpackungseinheit : 5 Stück
Sortiment : C
GTIN (EAN) : 4012799933434
Hersteller: MAICO
FF 17 Luftfilter, Ersatz
Artikelnummer: 0093.0343
Menge: 1,000 Stck

**10.2487 FF 133 Luftfilter, Ersatz Ersatz-Luftfilter für Abluftventilator UPR 133, Filterklasse ISO Coars**
FF 133: Ersatz-Luftfilter für Abluftventilator UPR 133.
Technische Daten
Einbaulage : senkrecht / waagerecht
Gewicht : 0,01 kg
Gewicht mit Verpackung : 0,06 kg
Filterklasse : ISO Coarse 85 % (G4)
Breite : 125 mm
Höhe : 125 mm
Tiefe : 16 mm
Breite mit Verpackung : 120 mm
Höhe mit Verpackung : 120 mm
Tiefe mit Verpackung : 75 mm
Verpackungseinheit : 5 Stück
Geeignet für Produkte : UPR 133
Sortiment : B
GTIN (EAN) : 4012799930198
Hersteller: MAICO
FF 133 Luftfilter, Ersatz
Artikelnummer: 0093.0019
Menge: 1,000 Stck

**10.2488 ZF 17 Luftfilter, Ersatz Ersatz-Luftfilter für Aufputzventilatoren ERA 17, ERA 17 F, ERA 17 G u**
ZF 17: Ersatz-Luftfilter für Aufputzventilator ERA 17
....
Technische Daten
Einbaulage : senkrecht / waagerecht
Gewicht : 0,02 kg
Gewicht mit Verpackung : 0,03 kg
Filterklasse : ISO Coarse 30 % (G2)
Breite : 145 mm
Höhe : 145 mm
Tiefe : 10 mm
Breite mit Verpackung : 260 mm
Höhe mit Verpackung : 180 mm
Tiefe mit Verpackung : 55 mm
Verpackungseinheit : 5 Stück
Sortiment : B
GTIN (EAN) : 4012799936442
Hersteller: MAICO
ZF 17 Luftfilter, Ersatz
Artikelnummer: 0093.0644
Menge: 1,000 Stck

**10.2489 ZF 17-1 Luftfilter, Ersatz Ersatz-Luftfilter für Ventilatoreinsätze ER 17/60-1 und ER 17/60-1 VZ,**
ZF 17-1: Ersatz-Luftfilter für Ventilatoreinsatz ER
17/60-1....
Technische Daten
Einbaulage : senkrecht / waagerecht
Gewicht : 0,01 kg
Gewicht mit Verpackung : 0,04 kg
Filterklasse : EU4
Breite : 144 mm
Höhe : 144 mm
Tiefe : 175 mm
Breite mit Verpackung : 260 mm
Höhe mit Verpackung : 175 mm
Tiefe mit Verpackung : 35 mm
Verpackungseinheit : 5 Stück
Sortiment : B
GTIN (EAN) : 4012799936763
Hersteller: MAICO
ZF 17-1 Luftfilter, Ersatz
Artikelnummer: 0093.0676
Menge: 1,000 Stck

**10.2490 ZF 17 S Luftfilter, Ersatz Ersatz-Luftfilter für Ventilatoreinsätze ER 17/60-2.. und ER 17/100..,**
ZF 17 S: Ersatz-Luftfilter für Ventilatoreinsatz ER
17/60-2... und ER 17/100....
Technische Daten
Einbaulage : senkrecht / waagerecht
Gewicht : 0,01 kg
Gewicht mit Verpackung : 0,02 kg
Filterklasse : ISO Coarse 30 % (G2)
Breite : 220 mm
Höhe : 34 mm
Tiefe : 175 mm
Breite mit Verpackung : 260 mm
Höhe mit Verpackung : 175 mm
Tiefe mit Verpackung : 20 mm
Verpackungseinheit : 5 Stück
Sortiment : B
GTIN (EAN) : 4012799936756
Hersteller: MAICO
ZF 17 S Luftfilter, Ersatz
Artikelnummer: 0093.0675
Menge: 1,000 Stck

**10.2491 SF 17/10 Ersatzfiltermatten Ersatzfiltermatten für Zweiraum-Anschluss-Set S 17/100, 5 Stück**
SF 17/100: Ersatzfiltermatten für
Zweitraum-Anschluss-Set S 17/100.
Technische Daten
Einbaulage : senkrecht / waagerecht
Gewicht : 0,01 kg
Gewicht mit Verpackung : 0,02 kg
Filterklasse : ISO Coarse 30 % (G2)
Breite : 110 mm
Höhe : 110 mm
Tiefe : 10 mm
Breite mit Verpackung : 260 mm
Höhe mit Verpackung : 175 mm
Tiefe mit Verpackung : 50 mm
Verpackungseinheit : 5 Stück
Geeignet für Produkte : S 17/100
Sortiment : B
GTIN (EAN) : 4012799936718
Hersteller: MAICO
SF 17/100 Ersatzfiltermatten
Artikelnummer: 0093.0671
Menge: 1,000 Stck

**10.2492 ZRF Luftfilter, Ersatz Ersatz-Luftfilter für Innengitter AZE 100 und ESG 10/2, Außengitter SG**
Ersatzfilter für Zweitraumanschluss-Set ER-ZR und für
Innengitter AZE 100 und ESG 10/2.
Technische Daten
Einbaulage : senkrecht / waagerecht
Gewicht : 0,01 kg
Gewicht mit Verpackung : 0,02 kg
Filterklasse : ISO Coarse 30 % (G2)
Geeignet für Nennweite : 100 mm
Breite : 125 mm
Höhe : 125 mm
Tiefe : 10 mm
Breite mit Verpackung : 260 mm
Höhe mit Verpackung : 180 mm
Tiefe mit Verpackung : 45 mm
Verpackungseinheit : 5 Stück
Sortiment : B
GTIN (EAN) : 4012799939238
Hersteller: MAICO
ZRF Luftfilter, Ersatz
Artikelnummer: 0093.0923
Menge: 1,000 Stck

**10.2493 ALDF 10 Luftfilter, Ersatz Ersatz-Luftfilter für Außenluftdurchlass ALD 10, Filterklasse ISO Coar**
ALDF 10: Ersatz-Luftfilter für Außenluftdurchlass ALD
10 .
ALDF 10 T: Ersatz-Luftfilter für Außenluftdurchlass ALD
10 T.
Technische Daten
Einbaulage : senkrecht / waagerecht
Gewicht : 0,03 kg
Gewicht mit Verpackung : 0,03 kg
Filterart : Staubfilter
Filterklasse : ISO Coarse 30 % (G2)
Innendurchmesser : 35 mm
Außendurchmesser : 90 mm
Breite : 140 mm
Höhe : 140 mm
Tiefe : 12 mm
Breite mit Verpackung : 190 mm
Höhe mit Verpackung : 190 mm
Tiefe mit Verpackung : 60 mm
Umgebungstemperatur : 60  C
Verpackungseinheit : 5 Stück
Geeignet für Produkte : ALD 10
Sortiment : B
GTIN (EAN) : 4012799931546
Hersteller: MAICO
ALDF 10 Luftfilter, Ersatz
Artikelnummer: 0093.0154
Menge: 1,000 Stck

**10.2494 ALDF 10 Luftfilter, Ersatz Ersatz-Luftfilter für Außenluftdurchlass ALD 10 T, Filterklasse ISO Co**
ALDF 10: Ersatz-Luftfilter für Außenluftdurchlass ALD
10 .
ALDF 10 T: Ersatz-Luftfilter für Außenluftdurchlass ALD
10 T.
Technische Daten
Einbaulage : senkrecht / waagerecht
Gewicht : 0,01 kg
Gewicht mit Verpackung : 0,01 kg
Filterart : Staubfilter
Filterklasse : ISO Coarse 30 % (G2)
Innendurchmesser : 32 mm
Außendurchmesser : 95 mm
Breite : 95 mm
Höhe : 95 mm
Tiefe : 65 mm
Breite mit Verpackung : 160 mm
Höhe mit Verpackung : 190 mm
Tiefe mit Verpackung : 70 mm
Umgebungstemperatur : 60  C
Verpackungseinheit : 5 Stück
Geeignet für Produkte : ALD 10 T
Sortiment : B
GTIN (EAN) : 4012799931553
Hersteller: MAICO
ALDF 10 T Luftfilter, Ersatz
Artikelnummer: 0093.0155
Menge: 1,000 Stck

**10.2495 ALDF 12 Luftfilter, Ersatz Ersatz-Luftfilter für Außenluftdurchlässe ALD 12 S und ALD 12 SVA, Fil**
ALDF 12: Ersatz-Luftfilter für Außenluftdurchlass ALD
12 S und ALD 12 SVA.
Technische Daten
Einbaulage : senkrecht / waagerecht
Gewicht : 0,01 kg
Gewicht mit Verpackung : 0,05 kg
Filterart : Staubfilter
Filterklasse : ISO Coarse 30 % (G2)
Breite : 140 mm
Höhe : 140 mm
Tiefe : 12 mm
Breite mit Verpackung : 141 mm
Höhe mit Verpackung : 141 mm
Tiefe mit Verpackung : 60 mm
Umgebungstemperatur : 60  C
Verpackungseinheit : 5 Stück
Geeignet für Produkte : ALD 12 S / ALD 12 SVA
Sortiment : B
GTIN (EAN) : 4012799931522
Hersteller: MAICO
ALDF 12 G2 Luftfilter, Ersatz
Artikelnummer: 0093.0152
Menge: 1,000 Stck

**10.2496 ALDF 12 Luftfilter, Ersatz Ersatz-Luftfilter für Außenluftdurchlässe ALD 12 S und ALD 12 SVA, Fil**
ALDF 12: Ersatz-Luftfilter für Außenluftdurchlass ALD
12 S und ALD 12 SVA.
Technische Daten
Einbaulage : senkrecht / waagerecht
Gewicht : 0,01 kg
Gewicht mit Verpackung : 0,03 kg
Filterart : Staubfilter
Filterklasse : ISO Coarse 45 % (G3)
Breite : 140 mm
Höhe : 140 mm
Tiefe : 12 mm
Breite mit Verpackung : 141 mm
Höhe mit Verpackung : 141 mm
Tiefe mit Verpackung : 80 mm
Umgebungstemperatur : 60  C
Verpackungseinheit : 5 Stück
Geeignet für Produkte : ALD 12 S / ALD 12 SVA
Sortiment : B
GTIN (EAN) : 4012799931539
Hersteller: MAICO
ALDF 12 G3 Luftfilter, Ersatz
Artikelnummer: 0093.0153
Menge: 1,000 Stck

**10.2497 ALDF 125 Luftfilter, Ersatz Ersatz-Luftfilter für Außenluftdurchlässe ALD 125 A, ALD 160 A und AZV**
ALDF 125/160: Ersatz-Luftfilter für Außenluftdurchlass
ALD 125 A, ALD 160 A und AZV 100.
Technische Daten
Einbaulage : senkrecht / waagerecht
Gewicht : 0,01 kg
Gewicht mit Verpackung : 0,02 kg
Filterart : Staubfilter
Filterklasse : ISO Coarse 30 % (G2)
Breite : 95 mm
Höhe : 95 mm
Tiefe : 12 mm
Breite mit Verpackung : 190 mm
Höhe mit Verpackung : 250 mm
Tiefe mit Verpackung : 25 mm
Umgebungstemperatur : 60  C
Verpackungseinheit : 5 Stück
Geeignet für Produkte : ALD 125 / ALD 125 VA, ALD 160 /
ALD 160 VA
Sortiment : B
GTIN (EAN) : 4012799930792
Hersteller: MAICO
ALDF 125/160 G2 Luftfilter, Ersatz
Artikelnummer: 0093.0079
Menge: 1,000 Stck

**10.2498 ALDF 125 Luftfilter, Ersatz Ersatz-Luftfilter für Außenluftdurchlässe ALD 125 A, ALD 160 A und AZV**
ALDF 125/160: Ersatz-Luftfilter für Außenluftdurchlass
ALD 125 A, ALD 160 A und AZV 100.
Technische Daten
Einbaulage : senkrecht / waagerecht
Gewicht : 0,01 kg
Gewicht mit Verpackung : 0,01 kg
Filterart : Staubfilter
Filterklasse : ISO Coarse 45 % (G3)
Breite : 95 mm
Höhe : 95 mm
Tiefe : 12 mm
Breite mit Verpackung : 190 mm
Höhe mit Verpackung : 250 mm
Tiefe mit Verpackung : 25 mm
Umgebungstemperatur : 60  C
Verpackungseinheit : 5 Stück
Geeignet für Produkte : ALD 125 / ALD 125 VA, ALD 160 /
ALD 160 VA
Sortiment : B
GTIN (EAN) : 4012799930808
Hersteller: MAICO
ALDF 125/160 G3 Luftfilter, Ersatz
Artikelnummer: 0093.0080
Menge: 1,000 Stck

**10.2499 ALDF ZLV Luftfilter, Ersatz Ersatz-Luftfilter für ALD 125/160 ZLV-80 dB und dBplus. Filterklasse I**
Filter für Außenluftdurchlass ALD 125 ZLV 80 dB/ALD 160
ZLV 80 dBPlus.
Filterklasse: ISO Coarse 30 % (G2).
Die Filter sollten vierteljährlich überprüft und ggf.
gereinigt bzw. ausgetauscht werden.
Staub- und Insektenfilter, kann ausgewaschen werden.
Pollenfilter: Hohes Trennungsvermögen von Staub und
Pollen, muss ersetzt werden.
Technische Daten
Einbauort : Stutzen des Außenluftdurchlasses
Einbaulage : senkrecht / waagerecht
Material : Kunststoff
Farbe : schwarz
Gewicht : 0,03 kg
Gewicht mit Verpackung : 0,04 kg
Filterart : Staubfilter
Filterklasse : ISO Coarse 30 % (G2)
Breite : 95 mm
Höhe : 105 mm
Tiefe : 12 mm
Breite mit Verpackung : 105 mm
Höhe mit Verpackung : 115 mm
Tiefe mit Verpackung : 65 mm
Verpackungseinheit : 5 Stück
Sortiment : B
GTIN (EAN) : 4012799320487
Hersteller: MAICO
ALDF ZLV G2 Luftfilter, Ersatz
Artikelnummer: 0093.1762
Menge: 1,000 Stck

**10.2500 ALDF ZLV Luftfilter, Ersatz Ersatz-Luftfilter für ALD 125/160 ZLV-80 dB und dBplus. Filterklasse I**
Filter für Außenluftdurchlass ALD 125 ZLV 80 dB/ALD 160
ZLV 80 dBPlus.
Filterklasse: ISO Coarse 45 % (G3).
Die Filter sollten vierteljährlich überprüft und ggf.
gereinigt bzw. ausgetauscht werden.
Staub- und Insektenfilter, kann ausgewaschen werden.
Pollenfilter: Hohes Trennungsvermögen von Staub und
Pollen, muss ersetzt werden.
Technische Daten
Einbauort : Stutzen des Außenluftdurchlasses
Einbaulage : senkrecht / waagerecht
Material : Synthetik
Farbe : weiß
Gewicht : 0,03 kg
Gewicht mit Verpackung : 0,04 kg
Filterart : Staubfilter
Filterklasse : ISO Coarse 45 % (G3)
Breite : 95 mm
Höhe : 105 mm
Tiefe : 12 mm
Breite mit Verpackung : 105 mm
Höhe mit Verpackung : 115 mm
Tiefe mit Verpackung : 65 mm
Verpackungseinheit : 5 Stück
Sortiment : B
GTIN (EAN) : 4012799320494
Hersteller: MAICO
ALDF ZLV G3 Luftfilter, Ersatz
Artikelnummer: 0093.1763
Menge: 1,000 Stck

**10.2501 ZEF 45 F Luftfilter, Ersatz Ersatz-Luftfilter für Außenluftdurchlass ZE 45 F weiß, Filterklasse IS**
ZEF 45 F: Ersatz-Luftfilter für ZE 45 F.
Technische Daten
Einbaulage : senkrecht / waagerecht
Gewicht : 0,01 kg
Gewicht mit Verpackung : 0,02 kg
Filterklasse : ISO Coarse 30 % (G2)
Breite : 460 mm
Höhe : 26 mm
Tiefe : 10 mm
Breite mit Verpackung : 490 mm
Höhe mit Verpackung : 100 mm
Tiefe mit Verpackung : 30 mm
Umgebungstemperatur : 50  C
Verpackungseinheit : 5 Stück
Geeignet für Produkte : ZE 45 F weiß
Sortiment : K
GTIN (EAN) : 4012799930204
Hersteller: MAICO
ZEF 45 F Luftfilter, Ersatz
Artikelnummer: 0093.0020
Menge: 1,000 Stck

**10.2502 Trio F7 Luftfilter, Ersatz Ersatz-Luftfilter für WS 120 Trio, Trio L und Q, Außenluft, Filterklas**
Ersatz-Luftfilter für zentrale Lüftungsgeräte WS 120
Trio und Trio.
Technische Daten
Einbaulage : senkrecht / waagerecht
Gewicht : 0,08 kg
Gewicht mit Verpackung : 0,09 kg
Filterklasse : ISO ePM1 >= 50 % (F7)
Breite : 205 mm
Höhe : 167 mm
Tiefe : 45 mm
Breite mit Verpackung : 260 mm
Höhe mit Verpackung : 220 mm
Tiefe mit Verpackung : 47 mm
Verpackungseinheit : 1 Stück
Sortiment : K
GTIN (EAN) : 4012799991168
Hersteller: MAICO
Trio F7 Luftfilter, Ersatz
Artikelnummer: 0093.1450
Menge: 1,000 Stck

**10.2503 Trio M5 Luftfilter, Ersatz Ersatzfilter für WS 120 Trio, Trio Q, Filterklasse ISO ePM10 >= 50 % (**
Ersatz-Luftfilter für zentrale Lüftungsgeräte WS 120
Trio und Trio.
Technische Daten
Einbaulage : senkrecht / waagerecht
Gewicht : 0,08 kg
Gewicht mit Verpackung : 0,09 kg
Filterklasse : ISO ePM10 >= 50 % (M5)
Breite : 205 mm
Höhe : 167 mm
Tiefe : 46 mm
Breite mit Verpackung : 300 mm
Höhe mit Verpackung : 220 mm
Tiefe mit Verpackung : 53 mm
Verpackungseinheit : 1 Stück
Sortiment : K
GTIN (EAN) : 4012799991205
Hersteller: MAICO
Trio M5 Luftfilter, Ersatz
Artikelnummer: 0093.1452
Menge: 1,000 Stck

**10.2504 Trio M5 Luftfilter, Ersatz Ersatzfilter für Trio L, Filterklasse ISO ePM10 >= 50 % (M5), Abluft**
Ersatz-Luftfilter für Trio-Geräte.
Technische Daten
Einbaulage : senkrecht / waagerecht
Gewicht : 0,05 kg
Gewicht mit Verpackung : 0,06 kg
Filterklasse : ISO ePM10 >= 50 % (M5)
Breite : 205 mm
Höhe : 167 mm
Tiefe : 30 mm
Breite mit Verpackung : 260 mm
Höhe mit Verpackung : 220 mm
Tiefe mit Verpackung : 32 mm
Verpackungseinheit : 1 Stück
Sortiment : K
GTIN (EAN) : 4012799991182
Hersteller: MAICO
Trio M5 L Luftfilter, Ersatz
Artikelnummer: 0093.1451
Menge: 1,000 Stck

**10.2505 WSFM 120 Luftfilter, Ersatz Ersatz-Luftfiltersatz für das zentrale Lüftungsgerät WS 120 Trio, best**
Ersatz-Luftfilter für zentrale Lüftungsgeräte WS 120 Tr

Technische Daten
Einbaulage : senkrecht / waagerecht
Gewicht : 0,16 kg
Gewicht mit Verpackung : 0,5 kg
Filterart : Pollen - und Feinstaubfilter
Filterklasse : ISO ePM1 >= 50 % (F7) / ISO ePM10 >= 50
% (M5)
Breite : 205 mm
Höhe : 167 mm
Tiefe : 46 mm
Breite mit Verpackung : 280 mm
Höhe mit Verpackung : 280 mm
Tiefe mit Verpackung : 150 mm
Verpackungseinheit : 1 Set (2 Stück)
Sortiment : K
GTIN (EAN) : 4012799925897
Hersteller: MAICO
WSFM 120 Luftfilter, Ersatz
Artikelnummer: 0092.0589
Menge: 1,000 Stck

**10.2506 WSG 150 Luftfilter, Ersatz Ersatz-Luftfilter für zentrale Lüftungsgeräte WS 150 R und WS 150 L, F**
Ersatz-Luftfilter für zentrales Lüftungsgerät WS 150.
Technische Daten
Einbaulage : senkrecht / waagerecht
Gewicht : 0,04 kg
Gewicht mit Verpackung : 0,06 kg
Filterklasse : ISO Coarse 70 % (G4)
Breite : 350 mm
Höhe : 250 mm
Tiefe : 22 mm
Breite mit Verpackung : 351 mm
Höhe mit Verpackung : 251 mm
Tiefe mit Verpackung : 45 mm
Verpackungseinheit : 2 Stück
Geeignet für Produkte : WS 150
Sortiment : K
GTIN (EAN) : 4012799938927
Hersteller: MAICO
WSG 150 Luftfilter, Ersatz
Artikelnummer: 0093.0892
Menge: 1,000 Stck

**10.2507 WSF 170 Luftfilter, Ersatz Ersatz-Luftfilter für zentrale Lüftungsgeräte WS 160 Flat und WS 170..**
Ersatz-Luftfilter für zentrale Lüftungsgeräte WS 160
Flat und WS 170...
Technische Daten
Einbaulage : senkrecht / waagerecht
Gewicht : 0,28 kg
Gewicht mit Verpackung : 0,29 kg
Filterart : Pollenfilter
Filterklasse : ISO ePM1 55 % (F7)
Breite : 300 mm
Höhe : 173 mm
Tiefe : 50 mm
Breite mit Verpackung : 402 mm
Höhe mit Verpackung : 175 mm
Tiefe mit Verpackung : 52 mm
Verpackungseinheit : 1 Stück
Geeignet für Produkte : WS 160 Flat, WS 170...
Sortiment : K
GTIN (EAN) : 4012799932710
Hersteller: MAICO
WSF 170 Luftfilter, Ersatz
Artikelnummer: 0093.0271
Menge: 1,000 Stck

**10.2508 WSF-AKF Luftfilter, Ersatz Ersatz-Aktivkohlefilter für zentrale Lüftungsgeräte WS 160 Flat und WS**
Ersatz-Luftfilter für zentrale Lüftungsgeräte WS 160
Flat und WS 170...
Alle WS 160 Flat und WS 170... Geräte können in der
Außenluft mit einer Filterkombination ISO Coarse 80 %
(G4) / ISO ePM1 55 % (F7) bestückt werden.
Alternative zum ISO ePM1 55 % (F7) Filter der
Aktivkohlefilter ISO ePM10 80 % (M5).
Technische Daten
Einbaulage : senkrecht / waagerecht
Gewicht : 0,26 kg
Gewicht mit Verpackung : 0,27 kg
Filterart : Aktivkohlefilter
Filterklasse : ISO ePM10 80 % (M5)
Breite : 300 mm
Höhe : 173 mm
Tiefe : 50 mm
Breite mit Verpackung : 402 mm
Höhe mit Verpackung : 175 mm
Tiefe mit Verpackung : 52 mm
Verpackungseinheit : 1 Stück
Geeignet für Produkte : WS 160 Flat, WS 170...
Sortiment : K
GTIN (EAN) : 4012799932727
Hersteller: MAICO
WSF-AKF 170 Luftfilter, Ersatz
Artikelnummer: 0093.0272
Menge: 1,000 Stck

**10.2509 WSG 170 Luftfilter, Ersatz Ersatz-Luftfilter für zentrale Lüftungsgeräte WS 160 Flat und WS 170..**
Ersatz-Luftfilter für zentrale Lüftungsgeräte WS 160
Flat und WS 170...
Technische Daten
Einbaulage : senkrecht / waagerecht
Gewicht : 0,11 kg
Gewicht mit Verpackung : 0,13 kg
Filterklasse : ISO Coarse 80 % (G4)
Breite : 305 mm
Höhe : 165 mm
Tiefe : 17 mm
Breite mit Verpackung : 310 mm
Höhe mit Verpackung : 175 mm
Tiefe mit Verpackung : 160 mm
Verpackungseinheit : 10 Stück
Geeignet für Produkte : WS 160 Flat, WS 170...
Sortiment : K
GTIN (EAN) : 4012799932703
Hersteller: MAICO
WSG 170 Luftfilter, Ersatz
Artikelnummer: 0093.0270
Menge: 1,000 Stck

**10.2510 WSG-ES 1 Einschubrahmen für Luftfilter Einschubrahmen für Luftfilter WSG 170, 1 Stück**
Einschubrahmen für Luftfilter WSG 170.
Kann immer wieder genutzt werden.
Wird benötigt, sofern die WS 160 Flat oder die WS
170... mit einem zusätzlichem G4-Filter in der
Außenluft bestückt werden sollen.
Technische Daten
Einbaulage : senkrecht / waagerecht
Material : Stahlblech, verzinkt
Gewicht : 0,28 kg
Gewicht mit Verpackung : 0,3 kg
Breite : 300 mm
Höhe : 165 mm
Tiefe : 22 mm
Breite mit Verpackung : 300 mm
Höhe mit Verpackung : 165 mm
Tiefe mit Verpackung : 22 mm
Verpackungseinheit : 1 Stück
Geeignet für Produkte : WS 160 Flat, WS 170...
Sortiment : K
GTIN (EAN) : 4012799932697
Hersteller: MAICO
WSG-ES 170 Einschubrahmen für Luftfilter
Artikelnummer: 0093.0269
Menge: 1,000 Stck

**10.2511 WS-FVA 1 Filterverschlussabdeckungen Filterverschlussabdeckungen für zentrale Lüftungsgeräte WS 160 Flat**
Filterverschlussabdeckung aus pulverbeschichtetem Blech
für zentrale Lüftungsgeräte WS 160 Flat.
Technische Daten
Einbaulage : senkrecht / waagerecht
Material : Stahlblech, pulverbeschichtet
Gewicht : 1,8 kg
Gewicht mit Verpackung : 2,07 kg
Breite : 375 mm
Höhe : 190 mm
Tiefe : 6 mm
Breite mit Verpackung : 430 mm
Höhe mit Verpackung : 380 mm
Tiefe mit Verpackung : 50 mm
Verpackungseinheit : 2 Stück
Geeignet für Produkte : WS 160 Flat...
Sortiment : K
GTIN (EAN) : 4012799925651
Hersteller: MAICO
WS-FVA 160 Filterverschlussabdeckungen
Artikelnummer: 0092.0565
Menge: 1,000 Stck

**10.2512 WRF 180 Luftfilter, Ersatz Ersatz-Luftfilter für zentrales Lüftungsgerät WRG 180 EC, Filterklasse**
Ersatz-Luftfilter für zentrales Lüftungsgerät WRG 180
EC.
Technische Daten
Einbaulage : senkrecht / waagerecht
Gewicht : 0,02 kg
Gewicht mit Verpackung : 0,03 kg
Filterklasse : ISO Coarse 80 % (G4)
Breite : 295 mm
Höhe : 140 mm
Tiefe : 24 mm
Breite mit Verpackung : 300 mm
Höhe mit Verpackung : 150 mm
Tiefe mit Verpackung : 35 mm
Verpackungseinheit : 2 Stück
Geeignet für Produkte : WRG 180 EC
Sortiment : K
GTIN (EAN) : 4012799930600
Hersteller: MAICO
WRF 180 EC Luftfilter, Ersatz
Artikelnummer: 0093.0060
Menge: 1,000 Stck

**10.2513 WRF 180 Luftfilter, Ersatz Ersatz-Luftfilter für zentrales Lüftungsgerät WRG 180 EC, Filterklasse**
Ersatz-Luftfilter für zentrales Lüftungsgerät WRG 180
EC.
Technische Daten
Einbaulage : senkrecht / waagerecht
Gewicht : 0,25 kg
Gewicht mit Verpackung : 0,25 kg
Filterklasse : ISO ePM1 55 % (F7)
Breite : 288 mm
Höhe : 138 mm
Tiefe : 23 mm
Breite mit Verpackung : 280 mm
Höhe mit Verpackung : 45 mm
Tiefe mit Verpackung : 140 mm
Verpackungseinheit : 2 Stück
Geeignet für Produkte : WRG 180 EC
Sortiment : K
GTIN (EAN) : 4012799930471
Hersteller: MAICO
WRF 180 EC-7 Luftfilter, Ersatz
Artikelnummer: 0093.0047
Menge: 1,000 Stck

**10.2514 WSF 250 Luftfilter, Ersatz Ersatz-Luftfilter für zentrales Lüftungsgerät WS 250, 2 Stück Filterkl 2**
Ersatz-Luftfilter für zentrales Lüftungsgerät WS 250.
Technische Daten
Einbaulage : senkrecht / waagerecht
Gewicht : 0,49 kg
Gewicht mit Verpackung : 0,68 kg
Filterart : Pollenfilter
Filterklasse : ISO Coarse 80 % (G4) / ISO ePM1 55 %
(F7)
Breite : 485 mm
Höhe : 180 mm
Tiefe : 48 mm
Breite mit Verpackung : 495 mm
Höhe mit Verpackung : 195 mm
Tiefe mit Verpackung : 75 mm
Verpackungseinheit : 1 Set (3 Stück)
Geeignet für Produkte : WS 250
Sortiment : K
GTIN (EAN) : 4012799938903
Hersteller: MAICO
WSF 250 Luftfilter, Ersatz
Artikelnummer: 0093.0890
Menge: 1,000 Stck

**10.2515 WSG 250 Luftfilter, Ersatz Ersatz-Luftfilter für zentrales Lüftungsgerät WS 250, Filterklasse ISO**
Ersatz-Luftfilter für zentrales Lüftungsgerät WS 250.
Technische Daten
Einbaulage : senkrecht / waagerecht
Gewicht : 0,03 kg
Gewicht mit Verpackung : 0,07 kg
Filterklasse : ISO Coarse 80 % (G4)
Breite : 480 mm
Höhe : 175 mm
Tiefe : 18 mm
Breite mit Verpackung : 350 mm
Höhe mit Verpackung : 45 mm
Tiefe mit Verpackung : 250 mm
Verpackungseinheit : 2 Stück
Geeignet für Produkte : WS 250
Sortiment : K
GTIN (EAN) : 4012799938910
Hersteller: MAICO
WSG 250 Luftfilter, Ersatz
Artikelnummer: 0093.0891
Menge: 1,000 Stck

**10.2516 WSFG 300 Luftfilter, Ersatz Ersatz-Luftfiltersatz für das zentrale Lüftungsgerät WS 300 Flat, best**
Ersatz-Luftfilter für zentrale Lüftungsgeräte WS 300 Fl

Technische Daten
Einbaulage : senkrecht / waagerecht
Gewicht : 0,44 kg
Gewicht mit Verpackung : 1,1 kg
Filterart : Staub- und Pollenfilter
Filterklasse : ISO ePM1 60 % (F7) / ISO Coarse 80 %
(G4)
Breite : 320 mm
Höhe : 245 mm
Tiefe : 100 mm
Breite mit Verpackung : 360 mm
Höhe mit Verpackung : 360 mm
Tiefe mit Verpackung : 240 mm
Verpackungseinheit : 1 Set (2 Stück)
Geeignet für Produkte : WS 300 Flat
Sortiment : K
GTIN (EAN) : 4012799925903
Hersteller: MAICO
WSFG 300 Luftfilter, Ersatz
Artikelnummer: 0092.0590
Menge: 1,000 Stck

**10.2517 WSF 300 Luftfilter, Ersatz Ersatz-Luftfilter für zentrale Lüftungsgeräte WS 300 Flat..., RB 300 F**
Ersatz-Luftfilter für zentrale Lüftungsgeräte WS 300
Flat..., RB 300 Flat....
Technische Daten
Einbaulage : senkrecht / waagerecht
Gewicht : 0,15 kg
Gewicht mit Verpackung : 0,17 kg
Filterart : Pollenfilter
Filterklasse : ISO ePM1 60 % (F7)
Breite : 320 mm
Höhe : 245 mm
Tiefe : 50 mm
Breite mit Verpackung : 370 mm
Höhe mit Verpackung : 280 mm
Tiefe mit Verpackung : 65 mm
Verpackungseinheit : 1 Stück
Geeignet für Produkte : WS 300 Flat / RB 300 Flat
Sortiment : K
GTIN (EAN) : 4012799992219
Hersteller: MAICO
WSF 300 Luftfilter, Ersatz
Artikelnummer: 0093.1324
Menge: 1,000 Stck

**10.2518 WSF-AKF Luftfilter, Ersatz Ersatz-Aktivkohlefilter für zentrale Lüftungsgeräte WS 300 Flat..., RB**
Ersatz-Luftfilter für zentrale Lüftungsgeräte WS 300
Flat..., RB 300 Flat....
Technische Daten
Einbaulage : senkrecht / waagerecht
Gewicht : 0,47 kg
Gewicht mit Verpackung : 0,49 kg
Filterart : Aktivkohlefilter
Filterklasse : ISO ePM2,5 >= 50 % (M6)
Breite : 320 mm
Höhe : 245 mm
Tiefe : 50 mm
Breite mit Verpackung : 370 mm
Höhe mit Verpackung : 280 mm
Tiefe mit Verpackung : 65 mm
Verpackungseinheit : 1 Stück
Geeignet für Produkte : WS 300 Flat / RB 300 Flat
Sortiment : K
GTIN (EAN) : 4012799992257
Hersteller: MAICO
WSF-AKF 300 Luftfilter, Ersatz
Artikelnummer: 0093.1328
Menge: 1,000 Stck

**10.2519 WSG 300 Luftfilter, Ersatz Ersatz-Luftfilter für zentrale Lüftungsgeräte WS 300 Flat..., RB 300 F**
Ersatz-Luftfilter für zentrale Lüftungsgeräte WS 300
Flat..., RB 300 Flat....
Bestehend aus hochwertigen, gewellten Filtern für
längere Standzeit.
Kein zusätzlicher Rahmen notwendig.
Technische Daten
Einbaulage : senkrecht / waagerecht
Gewicht : 0,29 kg
Gewicht mit Verpackung : 0,31 kg
Filterart : Staubfilter
Filterklasse : ISO Coarse 80 % (G4)
Breite : 320 mm
Höhe : 245 mm
Tiefe : 100 mm
Breite mit Verpackung : 335 mm
Höhe mit Verpackung : 270 mm
Tiefe mit Verpackung : 110 mm
Verpackungseinheit : 2 Stück
Geeignet für Produkte : WS 300 Flat / RB 300 Flat
Sortiment : K
GTIN (EAN) : 4012799992226
Hersteller: MAICO
WSG 300 Luftfilter, Ersatz
Artikelnummer: 0093.1325
Menge: 1,000 Stck

**10.2520 WSG-EG 3 Ersatzfiltermatten Ersatz-Luftfilter für zentrale Lüftungsgeräte WS 300 Flat..., RB 300 F**
Ersatz-Luftfilter für zentrale Lüftungsgeräte WS 300
Flat..., RB 300 Flat....
Technische Daten
Einbaulage : senkrecht / waagerecht
Gewicht : 0,15 kg
Gewicht mit Verpackung : 0,18 kg
Filterart : Staubfilter
Filterklasse : ISO Coarse 80 % (G4)
Breite : 320 mm
Höhe : 245 mm
Tiefe : 20 mm
Breite mit Verpackung : 510 mm
Höhe mit Verpackung : 330 mm
Tiefe mit Verpackung : 100 mm
Verpackungseinheit : 10 Stück
Geeignet für Produkte : WS 300 Flat / RB 300 Flat
Sortiment : K
GTIN (EAN) : 4012799992240
Hersteller: MAICO
WSG-EG 300 Ersatzfiltermatten
Artikelnummer: 0093.1327
Menge: 1,000 Stck

**10.2521 WSG-ES 3 Einschubrahmen für Luftfilter Einschubrahmen für Luftfilter WSG-EG 300, 1 Stück**
Einschubrahmen für Luftfilter WSG-EG 300.
Kann immer wieder genutzt werden.
Wird benötigt, sofern das WS 300 Flat mit einem
zusätzlichen G4-Filter in der Außenluft bestückt werden
soll.
Technische Daten
Einbaulage : senkrecht / waagerecht
Material : Stahlblech, verzinkt
Gewicht : 0,3 kg
Gewicht mit Verpackung : 0,32 kg
Breite : 320 mm
Höhe : 245 mm
Tiefe : 20 mm
Breite mit Verpackung : 390 mm
Höhe mit Verpackung : 270 mm
Tiefe mit Verpackung : 25 mm
Verpackungseinheit : 1 Stück
Geeignet für Produkte : WS 300 Flat / RB 300 Flat
Sortiment : K
GTIN (EAN) : 4012799992233
Hersteller: MAICO
WSG-ES 300 Einschubrahmen für Luftfilter
Artikelnummer: 0093.1326
Menge: 1,000 Stck

**10.2522 WS-FVA 3 Filterverschlussabdeckungen Filterverschlussabdeckungen für zentrale Lüftungsgeräte WS 300 Flat**
Filterverschlussabdeckung aus pulverbeschichtetem Blech
für zentrale Lüftungsgeräte WS 300 Flat.
Technische Daten
Einbaulage : senkrecht / waagerecht
Material : Stahlblech, pulverbeschichtet
Gewicht : 0,21 kg
Gewicht mit Verpackung : 0,22 kg
Breite : 375 mm
Höhe : 190 mm
Tiefe : 6 mm
Breite mit Verpackung : 430 mm
Höhe mit Verpackung : 380 mm
Tiefe mit Verpackung : 50 mm
Verpackungseinheit : 2 Stück
Geeignet für Produkte : WS 300 Flat
Sortiment : K
GTIN (EAN) : 4012799925750
Hersteller: MAICO
WS-FVA 300 Filterverschlussabdeckungen
Artikelnummer: 0092.0575
Menge: 1,000 Stck

**10.2523 WRF 300- Luftfilter, Ersatz Ersatz-Luftfilter für zentrale Lüftungsgeräte WRG 300 EC und WRG 400 E**
Ersatz-Luftfilter für zentrale Lüftungsgeräte WRG 300
EC oder WRG 400 EC.
Technische Daten
Einbaulage : senkrecht / waagerecht
Gewicht : 0,05 kg
Gewicht mit Verpackung : 0,07 kg
Filterklasse : ISO Coarse 80 % (G4)
Breite : 420 mm
Höhe : 240 mm
Tiefe : 18 mm
Breite mit Verpackung : 425 mm
Höhe mit Verpackung : 241 mm
Tiefe mit Verpackung : 35 mm
Verpackungseinheit : 2 Stück
Geeignet für Produkte : WRG 300 EC, WRG 400 EC
Sortiment : K
GTIN (EAN) : 4012799930617
Hersteller: MAICO
WRF 300-400 EC Luftfilter, Ersatz
Artikelnummer: 0093.0061
Menge: 1,000 Stck

**10.2524 WSF 300- Luftfilter, Ersatz Ersatz-Luftfilter für zentrale Lüftungsgeräte WR 300 und WR 400, 2 Stü 2**
Ersatz-Luftfilter für zentrale Lüftungsgeräte WR 300
oder WR 400.
Technische Daten
Einbaulage : senkrecht / waagerecht
Gewicht : 0,31 kg
Gewicht mit Verpackung : 0,46 kg
Filterklasse : ISO Coarse 80 % (G4) / ISO ePM1 55 %
(F7)
Breite : 425 mm
Höhe : 175 mm
Tiefe : 48 mm
Breite mit Verpackung : 500 mm
Höhe mit Verpackung : 195 mm
Tiefe mit Verpackung : 80 mm
Verpackungseinheit : 1 Set (3 Stück)
Geeignet für Produkte : WR 300, WR 400
Sortiment : K
GTIN (EAN) : 4012799938989
Hersteller: MAICO
WSF 300-400 Luftfilter, Ersatz
Artikelnummer: 0093.0898
Menge: 1,000 Stck

**10.2525 WSG 300- Luftfilter, Ersatz Ersatz-Luftfilter für zentrale Lüftungsgeräte WR 300 und WR 400, Filte**
Ersatz-Luftfilter für zentrale Lüftungsgeräte WR 300
oder WR 400.
Technische Daten
Einbaulage : senkrecht / waagerecht
Gewicht : 0,05 kg
Gewicht mit Verpackung : 0,27 kg
Filterklasse : ISO Coarse 80 % (G4)
Breite : 410 mm
Höhe : 170 mm
Tiefe : 14 mm
Breite mit Verpackung : 435 mm
Höhe mit Verpackung : 260 mm
Tiefe mit Verpackung : 85 mm
Verpackungseinheit : 4 Stück
Geeignet für Produkte : WR 300, WR 400
Sortiment : K
GTIN (EAN) : 4012799938972
Hersteller: MAICO
WSG 300-400 Luftfilter, Ersatz
Artikelnummer: 0093.0897
Menge: 1,000 Stck

**10.2526 WRF 300 Luftfilter, Ersatz Ersatz-Luftfilter für zentrales Lüftungsgerät WRG 300 DC, Filterklasse**
Ersatz-Luftfilter für zentrales Lüftungsgerät WRG 300
DC.
Technische Daten
Einbaulage : senkrecht / waagerecht
Gewicht : 0,3 kg
Gewicht mit Verpackung : 0,31 kg
Filterklasse : ISO Coarse 45 % (G3)
Breite : 420 mm
Höhe : 240 mm
Tiefe : 10 mm
Breite mit Verpackung : 421 mm
Höhe mit Verpackung : 241 mm
Tiefe mit Verpackung : 20 mm
Verpackungseinheit : 2 Stück
Geeignet für Produkte : WRG 300 DC
Sortiment : K
GTIN (EAN) : 4012799930235
Hersteller: MAICO
WRF 300 DC Luftfilter, Ersatz
Artikelnummer: 0093.0023
Menge: 1,000 Stck

**10.2527 WSFG 320 Luftfilter, Ersatz Ersatz-Luftfilter (Set) für zentrale Lüftungsgerät WS 320.., WS 470...**
Ersatz-Luftfilter für zentrale Lüftungsgeräte WS 320...

Technische Daten
Einbaulage : senkrecht / waagerecht
Gewicht : 0,81 kg
Gewicht mit Verpackung : 1,23 kg
Filterart : Pollenfilter / Staubfilter
Filterklasse : ISO ePM1 80 % (F7) / ISO Coarse 85 %
(G4)
Breite : 507 mm
Höhe : 166 mm
Tiefe : 50 mm
Breite mit Verpackung : 540 mm
Höhe mit Verpackung : 350 mm
Tiefe mit Verpackung : 170 mm
Verpackungseinheit : 1 Set (3 Stück)
Sortiment : K
GTIN (EAN) : 4012799925880
Hersteller: MAICO
WSFG 320/470 Luftfilter, Ersatz
Artikelnummer: 0092.0588
Menge: 1,000 Stck

**10.2528 WSF 320/ Luftfilter, Ersatz Ersatz-Luftfilter für zentrale Lüftungsgeräte WS 320.., WS 470.. und W**
Pollenfilter für zentrale Lüftungsgeräte WR 310/WR 410,
WS 320 und WS 470.
Technische Daten
Einbaulage : senkrecht / waagerecht
Gewicht : 0,24 kg
Gewicht mit Verpackung : 0,26 kg
Filterart : Pollenfilter
Filterklasse : ISO ePM1 50 % (F7)
Breite : 507 mm
Höhe : 166 mm
Tiefe : 50 mm
Breite mit Verpackung : 580 mm
Höhe mit Verpackung : 200 mm
Tiefe mit Verpackung : 53 mm
Verpackungseinheit : 1 Stück
Geeignet für Produkte : WS 320..., WS 470..., WR 310,
WR 410
Sortiment : K
GTIN (EAN) : 4012799925590
Hersteller: MAICO
WSF 320/470 Luftfilter, Ersatz
Artikelnummer: 0092.0559
Menge: 1,000 Stck

**10.2529 WSF-AKF Luftfilter, Ersatz Ersatz-Aktivkohlefilter für zentrale Lüftungsgeräte WS 320.., WS 470..**
Aktivkohlefilter für zentrale Lüftungsgeräte WR 310/WR
410, WS 320 und WS 470.
Technische Daten
Einbaulage : senkrecht / waagerecht
Gewicht : 0,49 kg
Gewicht mit Verpackung : 0,5 kg
Filterart : Aktivkohlefilter
Filterklasse : ISO ePM10 80 % (M5)
Breite : 507 mm
Höhe : 166 mm
Tiefe : 58 mm
Breite mit Verpackung : 580 mm
Höhe mit Verpackung : 240 mm
Tiefe mit Verpackung : 60 mm
Verpackungseinheit : 1 Stück
Geeignet für Produkte : WS 320..., WS 470..., WR 310,
WR 410
Sortiment : K
GTIN (EAN) : 4012799925637
Hersteller: MAICO
WSF-AKF 320/470 Luftfilter, Ersatz
Artikelnummer: 0092.0563
Menge: 1,000 Stck

**10.2530 WSG 320/ Luftfilter, Ersatz Ersatz-Luftfilter für zentrale Lüftungsgeräte WS 320.., WS 470.. und W**
Ersatz-Luftfilter für zentrale Lüftungsgeräte WR 310/WR
410, WS 320 und WS 470.
Bestehend aus hochwertigen, gewellten Filtern für eine
längere Standzeit.
Keine zusätzlicher Rahmen notwendig.
Technische Daten
Einbaulage : senkrecht / waagerecht
Gewicht : 0,56 kg
Gewicht mit Verpackung : 0,58 kg
Filterart : Staubfilter
Filterklasse : ISO Coarse 85 % (G4)
Breite : 507 mm
Höhe : 166 mm
Tiefe : 50 mm
Breite mit Verpackung : 540 mm
Höhe mit Verpackung : 200 mm
Tiefe mit Verpackung : 120 mm
Verpackungseinheit : 2 Stück
Geeignet für Produkte : WS 320..., WS 470..., WR 310,
WR 410
Sortiment : K
GTIN (EAN) : 4012799925606
Hersteller: MAICO
WSG 320/470 Luftfilter, Ersatz
Artikelnummer: 0092.0560
Menge: 1,000 Stck

**10.2531 WSG-EG 3 Ersatzfiltermatten Ersatzfiltermatten für zentrale Lüftungsgeräte WR 310/WR 410, WS 320 u**
Ersatz-Luftfiltermatten für zentrale Lüftungsgeräte WR
310/WR 410, WS 320 und WS 470.
Zum Einlegen in den Einschubrahmen WSG-ES 320/470.
Technische Daten
Einbaulage : senkrecht / waagerecht
Gewicht : 0,25 kg
Gewicht mit Verpackung : 0,27 kg
Filterart : Staubfilter
Filterklasse : ISO Coarse 85 % (G4)
Breite : 505 mm
Höhe : 170 mm
Tiefe : 18 mm
Breite mit Verpackung : 550 mm
Höhe mit Verpackung : 175 mm
Tiefe mit Verpackung : 185 mm
Verpackungseinheit : 10 Stück
Geeignet für Produkte : WS 320..., WS 470..., WR 310,
WR 410
Sortiment : K
GTIN (EAN) : 4012799925620
Hersteller: MAICO
WSG-EG 320/470 Ersatzfiltermatten
Artikelnummer: 0092.0562
Menge: 1,000 Stck

**10.2532 WSG-ES 3 Einschubrahmen für Luftfilter Einschubrahmen inklusive Luftfilter WSG-EG 320/470 für zentrale Lüftun**
Einschubrahmen zur Aufnahme der Ersatz-Luftfiltermatten
WSG-EG 320/470.
Luftfiltermatte WSG 320/470 für zentrale Lüftungsgeräte
WR 310/WR 410, WS 320 und WS 470, Filterklasse ISO
Coarse 85 % (G4).
Technische Daten
Einbaulage : senkrecht / waagerecht
Material : Stahl, verzinkt
Gewicht : 0,57 kg
Gewicht mit Verpackung : 0,58 kg
Filterklasse : ISO Coarse 85 % (G4)
Breite : 505 mm
Höhe : 170 mm
Tiefe : 20 mm
Breite mit Verpackung : 520 mm
Höhe mit Verpackung : 173 mm
Tiefe mit Verpackung : 22 mm
Verpackungseinheit : 1 Stück
Geeignet für Produkte : WS 320..., WS 470..., WR 310,
WR 410
Sortiment : K
GTIN (EAN) : 4012799925613
Hersteller: MAICO
WSG-ES 320/470 Einschubrahmen für Luftfilter
Artikelnummer: 0092.0561
Menge: 1,000 Stck

**10.2533 WSF 600 Luftfilter, Ersatz Ersatz-Luftfilter für zentrales Lüftungsgerät WR 600, 2 Stück Filterkl 2**
Ersatz-Luftfilter für zentrales Lüftungsgerät WR 600.
Technische Daten
Einbaulage : senkrecht / waagerecht
Gewicht : 0,53 kg
Gewicht mit Verpackung : 1,28 kg
Filterklasse : ISO Coarse 80 % (G4) / ISO ePM1 55 %
(F7)
Breite : 435 mm
Höhe : 375 mm
Tiefe : 48 mm
Breite mit Verpackung : 510 mm
Höhe mit Verpackung : 510 mm
Tiefe mit Verpackung : 105 mm
Verpackungseinheit : 1 Set (3 Stück)
Geeignet für Produkte : WR 600
Sortiment : K
GTIN (EAN) : 4012799936893
Hersteller: MAICO
WSF 600 Luftfilter, Ersatz
Artikelnummer: 0093.0689
Menge: 1,000 Stck

**10.2534 WSG 600- Luftfilter, Ersatz Ersatz-Luftfilter für zentrales Lüftungsgerät WR 600, Filterklasse ISO**
Ersatz-Luftfilter für zentrales Lüftungsgerät WR 600.
Technische Daten
Einbaulage : senkrecht / waagerecht
Gewicht : 0,11 kg
Gewicht mit Verpackung : 0,13 kg
Filterklasse : ISO Coarse 80 % (G4)
Breite : 430 mm
Höhe : 370 mm
Tiefe : 14 mm
Breite mit Verpackung : 390 mm
Höhe mit Verpackung : 120 mm
Tiefe mit Verpackung : 260 mm
Verpackungseinheit : 4 Stück
Geeignet für Produkte : WR 600
Sortiment : K
GTIN (EAN) : 4012799936886
Hersteller: MAICO
WSG 600-1 Luftfilter, Ersatz
Artikelnummer: 0093.0688
Menge: 1,000 Stck

**10.2535 WSG 600 Luftfilter, Ersatz Ersatz-Luftfilter für zentrales Lüftungsgerät WS 600, Filterklasse ISO**
Ersatz-Luftfilter für zentrales Lüftungsgerät WS 600.
Technische Daten
Einbaulage : senkrecht / waagerecht
Gewicht : 0,08 kg
Gewicht mit Verpackung : 0,09 kg
Filterklasse : ISO Coarse 80 % (G4)
Breite : 485 mm
Höhe : 295 mm
Tiefe : 20 mm
Breite mit Verpackung : 500 mm
Höhe mit Verpackung : 400 mm
Tiefe mit Verpackung : 60 mm
Verpackungseinheit : 2 Stück
Geeignet für Produkte : WS 600
Sortiment : K
GTIN (EAN) : 4012799938866
Hersteller: MAICO
WSG 600 Luftfilter, Ersatz
Artikelnummer: 0093.0886
Menge: 1,000 Stck

**10.2536 ZF 300 Luftfilter, Ersatz Ersatz-Luftfilter für Raumluft-Systeme aeronom WRG 300, WRG 300 W, WRG**
Ersatz-Luftfilter für zentrale Lüftungsgeräte WRG 300,
WRG 300 W, WRG 300 WP, WRG 300 WPK.
Technische Daten
Einbaulage : senkrecht / waagerecht
Gewicht : 0,18 kg
Gewicht mit Verpackung : 0,2 kg
Filterklasse : ISO Coarse 45 % (G3)
Breite : 435 mm
Höhe : 150 mm
Tiefe : 10 mm
Breite mit Verpackung : 436 mm
Höhe mit Verpackung : 151 mm
Tiefe mit Verpackung : 25 mm
Verpackungseinheit : 2 Stück
Geeignet für Produkte : WRG 300, WRG 300 W, WRG 300 WP,
WRG 300 WPK
Sortiment : D
GTIN (EAN) : 4012799936961
Hersteller: MAICO
ZF 300 Luftfilter, Ersatz
Artikelnummer: 0093.0696
Menge: 1,000 Stck

**10.2537 EW-F Luftfilter, Ersatz Ersatz-Luftfilter für Sole-Luft-Wärmetauscher EW-K 225, Filterklasse I**
Ersatz-Luftfilter für Sole-Luft-Wärmetauscher EW-K 225.
Technische Daten
Einbaulage : senkrecht / waagerecht
Material : Synthetik
Gewicht : 0,05 kg
Gewicht mit Verpackung : 0,07 kg
Filterart : Staubfilter
Filterklasse : ISO Coarse 85 % (G4)
Breite : 375 mm
Höhe : 268 mm
Tiefe : 15 mm
Breite mit Verpackung : 376 mm
Höhe mit Verpackung : 270 mm
Tiefe mit Verpackung : 30 mm
Umgebungstemperatur : 50  C
Verpackungseinheit : 2 Stück
Sortiment : K
GTIN (EAN) : 4012799990710
Hersteller: MAICO
EW-F Luftfilter, Ersatz
Artikelnummer: 0093.1231
Menge: 1,000 Stck

**10.2538 PPF E1 Luftfilter, Ersatz Ersatz-Luftfilter für Einzelraumlüftungsgeräte PushPull 60 KA und Push**
Ersatz-Luftfilter für Einzelraumlüftungsgerät PushPull
60 K.
Technische Daten
Einbauort : Lüftungsgerät
Material : Synthetik
Farbe : weiß
Gewicht : 0,08 kg
Gewicht mit Verpackung : 0,16 kg
Filterklasse : G3
Breite : 190 mm
Höhe : 170 mm
Tiefe : 30 mm
Breite mit Verpackung : 190,5 mm
Höhe mit Verpackung : 170,5 mm
Tiefe mit Verpackung : 64 mm
Verpackungseinheit : 2 Stück
Sortiment : K
GTIN (EAN) : 4012799930822
Hersteller: MAICO
PPF E1 Luftfilter, Ersatz
Artikelnummer: 0093.0082
Menge: 1,000 Stck

**10.2539 PPF E2 Luftfilter, Ersatz Ersatz-Luftfilter für Einzelraumlüftungsgeräte PushPull 60 KA und Push**
Ersatz-Luftfilter für Einzelraumlüftungsgerät PushPull
60 K.
Technische Daten
Einbauort : Lüftungsgerät
Material : Synthetik
Farbe : schwarz
Gewicht : 0,03 kg
Gewicht mit Verpackung : 0,07 kg
Filterklasse : ISO Coarse 85 % (G4)
Breite : 190 mm
Höhe : 170 mm
Tiefe : 18 mm
Breite mit Verpackung : 190,5 mm
Höhe mit Verpackung : 170,5 mm
Tiefe mit Verpackung : 40 mm
Verpackungseinheit : 2 Stück
Sortiment : K
GTIN (EAN) : 4012799930860
Hersteller: MAICO
PPF E2 Luftfilter, Ersatz
Artikelnummer: 0093.0086
Menge: 1,000 Stck

**10.2540 WRG 35-G Luftfilter, Ersatz Ersatz-Luftfilter für Einzelraumlüftungsgerät WRG 35, Filterklasse ISO**
Ersatz-Luftfilter für Einzelraumlüftungsgerät WRG 35 .
Einfacher Filterwechsel.
Technische Daten
Einbaulage : senkrecht / waagerecht
Gewicht : 0,03 kg
Gewicht mit Verpackung : 0,06 kg
Filterklasse : ISO Coarse 60 % (G4)
Breite : 175 mm
Höhe : 150 mm
Tiefe : 10 mm
Breite mit Verpackung : 176 mm
Höhe mit Verpackung : 155 mm
Tiefe mit Verpackung : 20 mm
Verpackungseinheit : 2 Stück
Sortiment : K
GTIN (EAN) : 4012799924524
Hersteller: MAICO
WRG 35-G4 Luftfilter, Ersatz
Artikelnummer: 0192.0452
Menge: 1,000 Stck

**10.2541 WRG 35-F Luftfilter, Ersatz Ersatz-Luftfilter nur für Zuluft für Einzelraumlüftungsgerät WRG 35, F 2**
Ersatz-Luftfilter für Einzelraumlüftungsgerät WRG 35 .
Einfacher Filterwechsel.
Technische Daten
Einbaulage : senkrecht / waagerecht
Gewicht : 0,05 kg
Gewicht mit Verpackung : 0,06 kg
Filterklasse : ISO ePM2,5 65 % (F7)
Breite : 175 mm
Höhe : 160 mm
Tiefe : 20 mm
Breite mit Verpackung : 180 mm
Höhe mit Verpackung : 25 mm
Tiefe mit Verpackung : 155 mm
Verpackungseinheit : 1 Stück
Sortiment : K
GTIN (EAN) : 4012799924531
Hersteller: MAICO
WRG 35-F7 Luftfilter, Ersatz
Artikelnummer: 0192.0453
Menge: 1,000 Stck

**10.2542 Duo G3 Luftfilter, Ersatz Ersatz-Luftfilter für dezentrales Lüftungsgerät mit Wärmerückgewinnung 2**
Ersatz-Luftfilter für dezentrales Lüftungsgerät mit
Wärmerückgewinnung Duo.
Technische Daten
Einbaulage : senkrecht / waagerecht
Material : Kunststoff
Farbe : schwarz / weiß
Gewicht : 0,04 kg
Gewicht mit Verpackung : 0,04 kg
Filterklasse : ISO Coarse 45 % (G3)
Breite : 220 mm
Höhe : 125 mm
Tiefe : 33 mm
Breite mit Verpackung : 221 mm
Höhe mit Verpackung : 200 mm
Tiefe mit Verpackung : 34 mm
Verpackungseinheit : 2 Stück
Sortiment : K
GTIN (EAN) : 4012799930280
Hersteller: MAICO
Duo G3 Luftfilter, Ersatz
Artikelnummer: 0093.0028
Menge: 1,000 Stck

**10.2543 Duo M6 Luftfilter, Ersatz Pollen-Ersatz-Luftfilter für dezentrales Lüftungsgerät mit Wärmerückge 2**
Ersatz-Luftfilter für dezentrales Lüftungsgerät mit
Wärmerückgewinnung Duo.
Technische Daten
Einbaulage : senkrecht / waagerecht
Material : Kunststoff
Farbe : schwarz / weiß
Gewicht : 0,04 kg
Gewicht mit Verpackung : 0,04 kg
Filterklasse : ISO ePM2,5 >= 50 % (M6)
Breite : 210 mm
Höhe : 113 mm
Tiefe : 33 mm
Breite mit Verpackung : 211 mm
Höhe mit Verpackung : 170 mm
Tiefe mit Verpackung : 34 mm
Verpackungseinheit : 1 Stück
Sortiment : K
GTIN (EAN) : 4012799990970
Hersteller: MAICO
Duo M6 Luftfilter, Ersatz
Artikelnummer: 0093.1439
Menge: 1,000 Stck

**10.2544 CB 300 H Luftfilter, Ersatz Ersatz-Luftfilter für CleanBox 300 / CleanBox 300 UV, Filterklasse H14**
Ersatz-Luftfilter für die CleanBox 300 / CleanBox 300
UV.
Technische Daten
Einbauort : im Gerät
Einbaulage : senkrecht / waagerecht
Material : Kunststoff
Farbe : weiß
Gewicht : 3,3 kg
Gewicht mit Verpackung : 3,8 kg
Filterart : HEPA-Filter
Filterklasse : H14
Breite : 305 mm
Höhe : 157 mm
Tiefe : 305 mm
Breite mit Verpackung : 340 mm
Höhe mit Verpackung : 310 mm
Tiefe mit Verpackung : 340 mm
Verpackungseinheit : 1 Stück
Geeignet für Produkte : CleanBox 300, CleanBox 300 UV
Sortiment : L
GTIN (EAN) : 4012799925828
Hersteller: MAICO
CB 300 H14 Luftfilter, Ersatz
Artikelnummer: 0092.0582
Menge: 1,000 Stck

**10.2545 CB 300 F Luftfilter, Ersatz Ersatz-Luftfilter für CleanBox 300 /CleanBox 300 UV, Filterklasse ISO**
Ersatz-Luftfilter für die CleanBox 300 / CleanBox 300
UV.
Technische Daten
Einbauort : im Gerät
Einbaulage : senkrecht / waagerecht
Material : Kunststoff
Farbe : weiß
Gewicht : 0,4 kg
Gewicht mit Verpackung : 0,56 kg
Filterart : Pollenfilter
Filterklasse : ISO ePM1 >= 50 % (F7)
Breite : 305 mm
Höhe : 50 mm
Tiefe : 305 mm
Breite mit Verpackung : 340 mm
Höhe mit Verpackung : 63 mm
Tiefe mit Verpackung : 335 mm
Verpackungseinheit : 1 Stück
Geeignet für Produkte : CleanBox 300, CleanBox 300 UV
Sortiment : L
GTIN (EAN) : 4012799925835
Hersteller: MAICO
CB 300 F7 Luftfilter, Ersatz
Artikelnummer: 0092.0583
Menge: 1,000 Stck

**10.2546 CB 300 A Luftfilter, Ersatz Ersatz-Aktivkohlefilter für die CleanBox 300 / CleanBox 300 UV**
Ersatz-Aktivkohlefilter für die CleanBox 300 / CleanBox
300 UV.
Technische Daten
Einbauort : im Gerät
Einbaulage : senkrecht / waagerecht
Material : Kunststoff
Farbe : weiß / grau
Gewicht : 0,52 kg
Gewicht mit Verpackung : 0,67 kg
Filterart : Aktivkohlefilter
Filterklasse : ISO ePM1 55 % (F7)
Breite : 305 mm
Höhe : 50 mm
Tiefe : 305 mm
Breite mit Verpackung : 340 mm
Höhe mit Verpackung : 63 mm
Tiefe mit Verpackung : 335 mm
Verpackungseinheit : 1 Stück
Geeignet für Produkte : CleanBox 300, CleanBox 300 UV
Sortiment : L
GTIN (EAN) : 4012799925859
Hersteller: MAICO
CB 300 AKF Luftfilter, Ersatz
Artikelnummer: 0092.0585
Menge: 1,000 Stck

**10.2547 CB 1200 Luftfilter, Ersatz Ersatz-Luftfilter für die CleanBox 1200, Filterklasse H14**
Ersatz-Luftfilter für die CleanBox 1200.
Technische Daten
Einbauort : im Gerät
Einbaulage : senkrecht / waagerecht
Material : Microglas
Farbe : weiß
Gewicht : 5,5 kg
Gewicht mit Verpackung : 6,5 kg
Filterart : HEPA-Filter
Filterklasse : H14
Breite : 610 mm
Höhe : 156 mm
Tiefe : 459 mm
Breite mit Verpackung : 620 mm
Höhe mit Verpackung : 265 mm
Tiefe mit Verpackung : 465 mm
Verpackungseinheit : 1 Stück
Geeignet für Produkte : CleanBox 1200
Sortiment : L
GTIN (EAN) : 4012799925798
Hersteller: MAICO
CB 1200 H14 Luftfilter, Ersatz
Artikelnummer: 0092.0579
Menge: 1,000 Stck

**10.2548 CB 1200 Luftfilter, Ersatz Ersatz-Luftfilter für die CleanBox 1200, Filterklasse ISO ePM1 55 % (F**
Ersatz-Luftfilter für die CleanBox 1200.
Technische Daten
Einbauort : im Gerät
Einbaulage : senkrecht / waagerecht
Material : PES/Glas
Farbe : weiß
Gewicht : 2,6 kg
Gewicht mit Verpackung : 3,6 kg
Filterart : Pollenfilter
Filterklasse : ISO ePM1 55 % (F7)
Breite : 610 mm
Höhe : 97 mm
Tiefe : 455 mm
Breite mit Verpackung : 620 mm
Höhe mit Verpackung : 265 mm
Tiefe mit Verpackung : 465 mm
Verpackungseinheit : 1 Stück
Geeignet für Produkte : CleanBox 1200
Sortiment : L
GTIN (EAN) : 4012799925804
Hersteller: MAICO
CB 1200 F7 Luftfilter, Ersatz
Artikelnummer: 0092.0580
Menge: 1,000 Stck

**10.2549 CB 1200 Luftfilter, Ersatz Ersatz-Aktivkohlefilter für die CleanBox 1200, Filterklasse ISO ePM2,5**
Ersatz-Aktivkohlefilter für die CleanBox 1200.
Technische Daten
Einbauort : im Gerät
Einbaulage : senkrecht / waagerecht
Material : PES-PP/AK
Farbe : schwarz
Gewicht : 2,6 kg
Gewicht mit Verpackung : 3,6 kg
Filterart : Aktivkohlefilter
Filterklasse : ISO ePM2.5 50 % (F7)
Breite : 610 mm
Höhe : 97 mm
Tiefe : 455 mm
Breite mit Verpackung : 620 mm
Höhe mit Verpackung : 265 mm
Tiefe mit Verpackung : 465 mm
Verpackungseinheit : 1 Stück
Geeignet für Produkte : CleanBox 1200
Sortiment : L
GTIN (EAN) : 4012799925811
Hersteller: MAICO
CB 1200 F7-AKF Luftfilter, Ersatz
Artikelnummer: 0092.0581
Menge: 1,000 Stck

**10.2550 PF 100 Luftfilter, Ersatz Ersatz-Luftfilter für Frischluftgeräte POL 100 und POL 100 Z, Filterkl**
Ersatz-Luftfilter für Frischluftgeräte.
Frischluftgeräte POL...
Technische Daten
Einbaulage : senkrecht / waagerecht
Gewicht : 0,04 kg
Gewicht mit Verpackung : 0,34 kg
Filterart : Pollenfilter
Filterklasse : ISO ePM1 80 % (F7)
Breite : 225 mm
Höhe : 95 mm
Tiefe : 3 mm
Breite : 600 mm
Höhe : 94 mm
Breite mit Verpackung : 265 mm
Höhe mit Verpackung : 150 mm
Tiefe mit Verpackung : 150 mm
Umgebungstemperatur : 40  C
Verpackungseinheit : 5 Stück
Geeignet für Produkte : POL 100, POL 100 Z
Sortiment : D
GTIN (EAN) : 4012799936510
Hersteller: MAICO
PF 100 Luftfilter, Ersatz
Artikelnummer: 0093.0651
Menge: 1,000 Stck

**10.2551 WRF 20 Ersatz-Wärmetauschringe Ersatz-Wärmetauschringe mit Filterfunktion für Wärmerückgewinnungsgerä**
Ersatz-Wärmetauschringe für WRG 20.
Technische Daten
Einbaulage : senkrecht / waagerecht
Gewicht : 0,02 kg
Gewicht mit Verpackung : 0,23 kg
Filterklasse : ISO Coarse 30 % (G2)
Durchmesser : 200 mm
Breite : 560 mm
Höhe : 75 mm
Tiefe : 14 mm
Breite mit Verpackung : 570 mm
Höhe mit Verpackung : 100 mm
Tiefe mit Verpackung : 80 mm
Umgebungstemperatur : 40  C
Verpackungseinheit : 5 Stück
Sortiment : D
GTIN (EAN) : 4012799933472
Hersteller: MAICO
WRF 20 Ersatz-Wärmetauschringe
Artikelnummer: 0093.0347
Menge: 1,000 Stck

**10.2552 ZF 35 Luftfilter, Ersatz Ersatz-Luftfilter für AIROTHERM-Lufterhitzer DTH 35, Filterklasse ISO**
Ersatz-Luftfilter für AIROTHERM-Lufterhitzer DTH 35.
Technische Daten
Einbaulage : senkrecht / waagerecht
Gewicht : 0,06 kg
Gewicht mit Verpackung : 0,82 kg
Filterklasse : ISO Coarse 45 % (G3)
Geeignet für Nennweite : 350 mm
Breite : 645 mm
Höhe : 400 mm
Tiefe : 18 mm
Breite mit Verpackung : 660 mm
Höhe mit Verpackung : 405 mm
Tiefe mit Verpackung : 80 mm
Verpackungseinheit : 5 Stück
Geeignet für Produkte : DTH 35
Sortiment : C
GTIN (EAN) : 4012799932079
Hersteller: MAICO
ZF 35 Luftfilter, Ersatz
Artikelnummer: 0093.0207
Menge: 1,000 Stck

**10.2553 ECR 12-2 Luftfilter, Ersatz Ersatz-Luftfilter für Compaktboxen ECR 12 EC, ECR 16 EC und ECR 20 EC,**
Ersatz-Luftfilter für Compaktbox ECR EC.
Filterwechsel ohne Werkzeug möglich.
Technische Daten
Einbaulage : senkrecht / waagerecht
Gewicht : 0,24 kg
Gewicht mit Verpackung : 0,45 kg
Filterklasse : ISO ePM10 50 % (M5)
Breite : 330 mm
Höhe : 45 mm
Tiefe : 275 mm
Breite mit Verpackung : 331 mm
Höhe mit Verpackung : 46 mm
Tiefe mit Verpackung : 276 mm
Verpackungseinheit : 1 Stück
Sortiment : E
GTIN (EAN) : 4012799991878
Hersteller: MAICO
ECR 12-20 EC M5 Luftfilter, Ersatz
Artikelnummer: 0093.1523
Menge: 1,000 Stck

**10.2554 ECR 25-3 Luftfilter, Ersatz Ersatz-Luftfilter für Compaktboxen ECR 25 EC und ECR 31 EC, Filterklas**
Ersatz-Luftfilter für Compaktbox ECR EC.
Filterwechsel ohne Werkzeug möglich.
Technische Daten
Einbaulage : senkrecht / waagerecht
Gewicht : 0,31 kg
Gewicht mit Verpackung : 0,5 kg
Filterklasse : ISO ePM10 60 % (M5)
Breite : 395 mm
Höhe : 45 mm
Tiefe : 335 mm
Breite mit Verpackung : 396 mm
Höhe mit Verpackung : 46 mm
Tiefe mit Verpackung : 336 mm
Verpackungseinheit : 1 Stück
Sortiment : E
GTIN (EAN) : 4012799991885
Hersteller: MAICO
ECR 25-31 EC M5 Luftfilter, Ersatz
Artikelnummer: 0093.1524
Menge: 1,000 Stck

**10.2555 ECR 12-2 Luftfilter, Ersatz Ersatz-Luftfilter für Compaktboxen ECR 12, ECR 16 und ECR 20, Filterkl**
Ersatz-Luftfilter für Compaktbox ECR EC und ECR.
Filterwechsel ohne Werkzeug möglich.
Technische Daten
Einbaulage : senkrecht / waagerecht
Gewicht : 0,2 kg
Gewicht mit Verpackung : 0,24 kg
Filterklasse : ISO Coarse 80 % (G4)
Breite : 330 mm
Höhe : 275 mm
Tiefe : 45 mm
Breite mit Verpackung : 331 mm
Höhe mit Verpackung : 276 mm
Tiefe mit Verpackung : 46 mm
Verpackungseinheit : 1 Stück
Sortiment : C
GTIN (EAN) : 4012799938934
Hersteller: MAICO
ECR 12-20 G4 Luftfilter, Ersatz
Artikelnummer: 0093.0893
Menge: 1,000 Stck

**10.2556 ECR 25-3 Luftfilter, Ersatz Ersatz-Luftfilter für Compaktboxen ECR 25, ECR 25 EC, ECR 31 und ECR 3**
Ersatz-Luftfilter für Compaktbox ECR EC und ECR.
Filterwechsel ohne Werkzeug möglich.
Technische Daten
Einbaulage : senkrecht / waagerecht
Gewicht : 0,29 kg
Gewicht mit Verpackung : 0,33 kg
Filterklasse : ISO Coarse 80 % (G4)
Breite : 390 mm
Höhe : 315 mm
Tiefe : 45 mm
Breite mit Verpackung : 391 mm
Höhe mit Verpackung : 316 mm
Tiefe mit Verpackung : 46 mm
Verpackungseinheit : 1 Stück
Sortiment : C
GTIN (EAN) : 4012799938941
Hersteller: MAICO
ECR 25-31 G4 Luftfilter, Ersatz
Artikelnummer: 0093.0894
Menge: 1,000 Stck

**10.2557 ECR 12-2 Luftfilter, Ersatz Ersatz-Luftfilter für Compaktboxen ECR 12, ECR 16 und ECR 20, Filterkl**
Ersatz-Luftfilter für Compaktbox ECR EC und ECR.
Filterwechsel ohne Werkzeug möglich.
Technische Daten
Einbaulage : senkrecht / waagerecht
Gewicht : 0,31 kg
Gewicht mit Verpackung : 0,35 kg
Filterklasse : ISO ePM1 55 % (F7)
Breite : 330 mm
Höhe : 275 mm
Tiefe : 45 mm
Breite mit Verpackung : 331 mm
Höhe mit Verpackung : 276 mm
Tiefe mit Verpackung : 46 mm
Verpackungseinheit : 1 Stück
Sortiment : C
GTIN (EAN) : 4012799938958
Hersteller: MAICO
ECR 12-20 F7 Luftfilter, Ersatz
Artikelnummer: 0093.0895
Menge: 1,000 Stck

**10.2558 ECR 25-3 Luftfilter, Ersatz Ersatz-Luftfilter für Compaktboxen ECR 25, ECR 25 EC, ECR 31 und ECR 3**
Ersatz-Luftfilter für Compaktbox ECR EC und ECR.
Filterwechsel ohne Werkzeug möglich.
Technische Daten
Einbaulage : senkrecht / waagerecht
Gewicht : 0,47 kg
Gewicht mit Verpackung : 0,53 kg
Filterklasse : ISO ePM1 80 % (F7)
Breite : 390 mm
Höhe : 335 mm
Tiefe : 50 mm
Breite mit Verpackung : 391 mm
Höhe mit Verpackung : 336 mm
Tiefe mit Verpackung : 51 mm
Verpackungseinheit : 1 Stück
Sortiment : C
GTIN (EAN) : 4012799938965
Hersteller: MAICO
ECR 25-31 F7 Luftfilter, Ersatz
Artikelnummer: 0093.0896
Menge: 1,000 Stck

**10.2559 KFF 6030 Luftfilter, Ersatz Ersatz-Luftfilter für Schallgedämmte Flachboxen KFR 6030, KFD 6030, KF**
Ersatz-Luftfilter für Schallgedämmte Flachbox für
Zuluft KFR/KFD, KFR -K/KFD -K und KFR -F/KFD -F.
Technische Daten
Einbaulage : senkrecht / waagerecht
Gewicht : 1,47 kg
Gewicht mit Verpackung : 1,49 kg
Filterart : Feinfilter
Filterklasse : ISO ePM1 55 % (F5)
Breite : 592 mm
Höhe : 287 mm
Tiefe : 96 mm
Breite mit Verpackung : 600 mm
Höhe mit Verpackung : 300 mm
Tiefe mit Verpackung : 100 mm
Verpackungseinheit : 1 Stück
Sortiment : K
GTIN (EAN) : 4012799990598
Hersteller: MAICO
KFF 6030-5 Luftfilter, Ersatz
Artikelnummer: 0093.1215
Menge: 1,000 Stck

**10.2560 KFF 6030 Luftfilter, Ersatz Ersatz-Luftfilter für Schallgedämmte Flachboxen KFR 6030, KFD 6030, KF**
Ersatz-Luftfilter für Schallgedämmte Flachbox für
Zuluft KFR/KFD, KFR -K/KFD -K und KFR -F/KFD -F.
Technische Daten
Einbaulage : senkrecht / waagerecht
Gewicht : 1,49 kg
Gewicht mit Verpackung : 1,58 kg
Filterart : Feinfilter
Filterklasse : ISO ePM1 55 % (F7)
Breite : 592 mm
Höhe : 287 mm
Tiefe : 96 mm
Breite mit Verpackung : 600 mm
Höhe mit Verpackung : 290 mm
Tiefe mit Verpackung : 97 mm
Verpackungseinheit : 1 Stück
Sortiment : K
GTIN (EAN) : 4012799990628
Hersteller: MAICO
KFF 6030-7 Luftfilter, Ersatz
Artikelnummer: 0093.1218
Menge: 1,000 Stck

**10.2561 KFF 9030 Luftfilter, Ersatz Ersatz-Luftfilter für Schallgedämmte Flachboxen KFR 9030, KFD 9030, KF**
Ersatz-Luftfilter für Schallgedämmte Flachbox für
Zuluft KFR/KFD, KFR -K/KFD -K und KFR -F/KFD -F.
Technische Daten
Einbaulage : senkrecht / waagerecht
Gewicht : 1,73 kg
Gewicht mit Verpackung : 1,79 kg
Filterart : Feinfilter
Filterklasse : ISO ePM1 55 % (F5)
Breite : 892 mm
Höhe : 287 mm
Tiefe : 96 mm
Breite mit Verpackung : 893 mm
Höhe mit Verpackung : 387 mm
Tiefe mit Verpackung : 99 mm
Verpackungseinheit : 1 Stück
Sortiment : K
GTIN (EAN) : 4012799990604
Hersteller: MAICO
KFF 9030-5 Luftfilter, Ersatz
Artikelnummer: 0093.1216
Menge: 1,000 Stck

**10.2562 KFF 9030 Luftfilter, Ersatz Ersatz-Luftfilter für Schallgedämmte Flachboxen KFR 9030, KFD 9030, KF**
Ersatz-Luftfilter für Schallgedämmte Flachbox für
Zuluft KFR/KFD, KFR -K/KFD -K und KFR -F/KFD -F.
Technische Daten
Einbaulage : senkrecht / waagerecht
Gewicht : 2,6 kg
Gewicht mit Verpackung : 2,68 kg
Filterart : Feinfilter
Filterklasse : ISO ePM1 55 % (F7)
Breite : 892 mm
Höhe : 287 mm
Tiefe : 96 mm
Breite mit Verpackung : 893 mm
Höhe mit Verpackung : 288 mm
Tiefe mit Verpackung : 100 mm
Verpackungseinheit : 1 Stück
Sortiment : K
GTIN (EAN) : 4012799990635
Hersteller: MAICO
KFF 9030-7 Luftfilter, Ersatz
Artikelnummer: 0093.1219
Menge: 1,000 Stck

**10.2563 KFF 9040 Luftfilter, Ersatz Ersatz-Luftfilter für Schallgedämmte Flachboxen KFD 9040, KFD 9040-K u**
Ersatz-Luftfilter für Schallgedämmte Flachbox für
Zuluft KFR/KFD, KFR -K/KFD -K und KFR -F/KFD -F.
Technische Daten
Einbaulage : senkrecht / waagerecht
Gewicht : 3,83 kg
Gewicht mit Verpackung : 3,92 kg
Filterart : Feinfilter
Filterklasse : ISO ePM1 55 % (F5)
Breite : 892 mm
Höhe : 387 mm
Tiefe : 96 mm
Breite mit Verpackung : 893 mm
Höhe mit Verpackung : 388 mm
Tiefe mit Verpackung : 100 mm
Verpackungseinheit : 1 Stück
Sortiment : K
GTIN (EAN) : 4012799990611
Hersteller: MAICO
KFF 9040-5 Luftfilter, Ersatz
Artikelnummer: 0093.1217
Menge: 1,000 Stck

**10.2564 KFF 9040 Luftfilter, Ersatz Ersatz-Luftfilter für Schallgedämmte Flachboxen KFD 9040, KFD 9040-K u**
Ersatz-Luftfilter für Schallgedämmte Flachbox für
Zuluft KFR/KFD, KFR -K/KFD -K und KFR -F/KFD -F.
Technische Daten
Einbaulage : senkrecht / waagerecht
Gewicht : 3,62 kg
Gewicht mit Verpackung : 3,71 kg
Filterart : Feinfilter
Filterklasse : ISO ePM1 55 % (F7)
Breite : 892 mm
Höhe : 387 mm
Tiefe : 96 mm
Breite mit Verpackung : 893 mm
Höhe mit Verpackung : 388 mm
Tiefe mit Verpackung : 100 mm
Verpackungseinheit : 1 Stück
Sortiment : K
GTIN (EAN) : 4012799990642
Hersteller: MAICO
KFF 9040-7 Luftfilter, Ersatz
Artikelnummer: 0093.1220
Menge: 1,000 Stck

**10.2565 SF 120 Luftfilter, Ersatz Ersatz-Luftfilter für Außengitter SG 120, Filterklasse ISO Coarse 30 %**
Ersatz-Luftfilter zu Außengitter SG 120.
Technische Daten
Einbaulage : senkrecht / waagerecht
Gewicht : 0,01 kg
Gewicht mit Verpackung : 0,02 kg
Filterart : Staubfilter
Filterklasse : ISO Coarse 30 % (G2)
Geeignet für Nennweite : 120 mm
Breite : 140 mm
Höhe : 140 mm
Tiefe : 7 mm
Breite mit Verpackung : 250 mm
Höhe mit Verpackung : 170 mm
Tiefe mit Verpackung : 35 mm
Verpackungseinheit : 5 Stück
Sortiment : A
GTIN (EAN) : 4012799939252
Hersteller: MAICO
SF 120 Luftfilter, Ersatz
Artikelnummer: 0093.0925
Menge: 1,000 Stck

**10.2566 AZP Luftfilter, Ersatz Ersatz-Luftfilter für Luftfilter ZFF 20, Filterklasse G2, 5 Stück, DN**
Ersatz-Luftfilter für AZE 100 P.
Technische Daten
Einbaulage : senkrecht / waagerecht
Gewicht : 0,01 kg
Gewicht mit Verpackung : 0,03 kg
Filterklasse : PPI 20
Breite : 120 mm
Höhe : 120 mm
Tiefe : 8 mm
Breite mit Verpackung : 250 mm
Höhe mit Verpackung : 170 mm
Tiefe mit Verpackung : 50 mm
Verpackungseinheit : 5 Stück
Sortiment : K
GTIN (EAN) : 4012799939290
Hersteller: MAICO
AZP Luftfilter, Ersatz
Artikelnummer: 0093.0929
Menge: 1,000 Stck

**10.2567 GVX600/9 Luftfilter, Ersatz Luftfilter, Ersatz für geniovent.x 600 H und 900 H Geräte Modell W, Pl**
Hochwertige Plissee Filter mit geringem Faltabstand
sorgen für niedrigste Druckverluste.
Technische Daten
Einbaulage : senkrecht / waagerecht
Material : Mikro Glasfaser
Farbe : unlackiert
Gewicht : 0,53 kg
Gewicht mit Verpackung : 0,73 kg
Filterart : Feinfilter
Filterklasse : ISO ePM1 55% (F7)
Breite : 405 mm
Höhe : 270 mm
Tiefe : 55 mm
Breite mit Verpackung : 405 mm
Höhe mit Verpackung : 270 mm
Tiefe mit Verpackung : 55 mm
Verpackungseinheit : 1 Stück
Sortiment : X
GTIN (EAN) : 4012799933397
Hersteller: MAICO
GVX600/900H W F7 Luftfilter, Ersatz
Artikelnummer: 0093.0339
Menge: 1,000 Stck

**10.2568 GVX600/9 Luftfilter, Ersatz Luftfilter, Ersatz für geniovent.x 600 H und 900 H Geräte Modell W/D,**
Hochwertige Plissee Filter mit geringem Faltabstand
sorgen für niedrigste Druckverluste.
Technische Daten
Einbaulage : senkrecht / waagerecht
Material : Mikro Glasfaser
Farbe : unlackiert
Gewicht : 0,61 kg
Gewicht mit Verpackung : 0,8 kg
Filterart : Feinfilter
Filterklasse : ISO ePM10 60% (M5)
Breite : 410 mm
Höhe : 330 mm
Tiefe : 55 mm
Breite mit Verpackung : 410 mm
Höhe mit Verpackung : 330 mm
Tiefe mit Verpackung : 55 mm
Verpackungseinheit : 1 Stück
Sortiment : X
GTIN (EAN) : 4012799933403
Hersteller: MAICO
GVX600/900H M5 Luftfilter, Ersatz
Artikelnummer: 0093.0340
Menge: 1,000 Stck

**10.2569 GVX600/9 Luftfilter, Ersatz Luftfilter, Ersatz für geniovent.x 600 H und 900 H Geräte Modell D, Pl**
Hochwertige Plissee Filter mit geringem Faltabstand
sorgen für niedrigste Druckverluste.
Technische Daten
Einbaulage : senkrecht / waagerecht
Material : Mikro Glasfaser
Farbe : unlackiert
Gewicht : 0,58 kg
Gewicht mit Verpackung : 0,7 kg
Filterart : Feinfilter
Filterklasse : ISO ePM1 55% (F7)
Breite : 435 mm
Höhe : 305 mm
Tiefe : 55 mm
Breite mit Verpackung : 435 mm
Höhe mit Verpackung : 305 mm
Tiefe mit Verpackung : 55 mm
Verpackungseinheit : 1 Stück
Sortiment : X
GTIN (EAN) : 4012799320418
Hersteller: MAICO
GVX600/900H D F7 Luftfilter, Ersatz
Artikelnummer: 0093.1449
Menge: 1,000 Stck

**10.2570 GVX600/9 Luftfilter, Ersatz Luftfilter, Ersatz für geniovent.x 600 F und 900 F Geräte. Plissee Fil**
Hochwertige Plissee Filter mit geringem Faltabstand
sorgen für niedrigste Druckverluste.
Für beengte Einbauverhältnisse der Lüftungsgeräte, über  2
z. B. Schränken, sind geteilte kleine Filter im Set für
den Filterwechsel erhältlich.
Technische Daten
Einbauort : geniovent.x-Gerät
Einbaulage : senkrecht / waagerecht
Material : Mikro Glasfaser
Farbe : unlackiert
Gewicht : 0,62 kg
Gewicht mit Verpackung : 0,81 kg
Filterart : Feinfilter
Filterklasse : ISO ePM1 55% (F7)
Breite : 400 mm
Höhe : 55 mm
Tiefe : 375 mm
Breite mit Verpackung : 420 mm
Höhe mit Verpackung : 75 mm
Tiefe mit Verpackung : 395 mm
Verpackungseinheit : 1 Stück
Sortiment : X
GTIN (EAN) : 4012799991649
Hersteller: MAICO
GVX600/900F F7 Luftfilter, Ersatz
Artikelnummer: 0093.1507
Menge: 1,000 Stck

**10.2571 GVX600/9 Luftfilter, Ersatz Luftfilter, Ersatz für geniovent.x 600 F und 900 F Geräte. Plissee Fil**
Hochwertige Plissee Filter mit geringem Faltabstand
sorgen für niedrigste Druckverluste.
Für beengte Einbauverhältnisse der Lüftungsgeräte, über  2
z. B. Schränken, sind geteilte kleine Filter im Set für
den Filterwechsel erhältlich.
Technische Daten
Einbauort : geniovent.x-Gerät
Einbaulage : senkrecht / waagerecht
Material : Mikro Glasfaser
Farbe : unlackiert
Gewicht : 0,71 kg
Gewicht mit Verpackung : 0,9 kg
Filterart : Feinfilter
Filterklasse : ISO ePM10 60% (M5)
Breite : 400 mm
Höhe : 55 mm
Tiefe : 370 mm
Breite mit Verpackung : 420 mm
Höhe mit Verpackung : 75 mm
Tiefe mit Verpackung : 415 mm
Verpackungseinheit : 1 Stück
Sortiment : X
GTIN (EAN) : 4012799991663
Hersteller: MAICO
GVX600/900F M5 Luftfilter, Ersatz
Artikelnummer: 0093.1509
Menge: 1,000 Stck

**10.2572 GVX600/9 Luftfilter, Ersatz Luftfilter, Ersatz für geniovent.x 600 F und 900 F Geräte. Geteilter P**
Hochwertige Plissee Filter mit geringem Faltabstand
sorgen für niedrigste Druckverluste.
Für beengte Einbauverhältnisse der Lüftungsgeräte, über  2
z. B. Schränken, sind geteilte kleine Filter im Set für
den Filterwechsel erhältlich.
Technische Daten
Einbauort : geniovent.x-Gerät
Einbaulage : senkrecht / waagerecht
Material : Mikro Glasfaser
Farbe : unlackiert
Gewicht : 0,86 kg
Gewicht mit Verpackung : 1,1 kg
Filterart : Feinfilter
Filterklasse : ISO ePM1 55% (F7)
Breite : 375 mm
Höhe : 110 mm
Tiefe : 200 mm
Breite mit Verpackung : 395 mm
Höhe mit Verpackung : 130 mm
Tiefe mit Verpackung : 220 mm
Verpackungseinheit : 1 Stück
Sortiment : X
GTIN (EAN) : 4012799991656
Hersteller: MAICO
GVX600/900F F7 K Luftfilter, Ersatz
Artikelnummer: 0093.1508
Menge: 1,000 Stck

**10.2573 GVX600/9 Luftfilter, Ersatz Luftfilter, Ersatz für geniovent.x 600 F und 900 F Geräte. Geteilter P**
Hochwertige Plissee Filter mit geringem Faltabstand
sorgen für niedrigste Druckverluste.
Für beengte Einbauverhältnisse der Lüftungsgeräte, über  2
z. B. Schränken, sind geteilte kleine Filter im Set für
den Filterwechsel erhältlich.
Technische Daten
Einbauort : geniovent.x-Gerät
Einbaulage : senkrecht / waagerecht
Material : Mikro Glasfaser
Farbe : unlackiert
Gewicht : 0,71 kg
Gewicht mit Verpackung : 1 kg
Filterart : Feinfilter
Filterklasse : ISO ePM10 60% (M5)
Breite : 375 mm
Höhe : 110 mm
Tiefe : 200 mm
Breite mit Verpackung : 395 mm
Höhe mit Verpackung : 130 mm
Tiefe mit Verpackung : 220 mm
Verpackungseinheit : 1 Stück
Sortiment : X
GTIN (EAN) : 4012799991670
Hersteller: MAICO
GVX600/900F M5 K Luftfilter, Ersatz
Artikelnummer: 0093.1510
Menge: 1,000 Stck

**10.2574 GVX600/9 Luftfilter, Ersatz Luftfilter, Ersatz für geniovent.x 600 S und 900 S Geräte ab 2019. Pli**
Hochwertige Plissee Filter mit geringem Faltabstand
sorgen für niedrigste Druckverluste.
Technische Daten
Einbauort : geniovent.x-Gerät
Einbaulage : senkrecht / waagerecht
Material : Mikro Glasfaser
Farbe : unlackiert
Gewicht : 1,2 kg
Gewicht mit Verpackung : 1,4 kg
Filterart : Feinfilter
Filterklasse : ISO ePM1 55% (F7)
Breite : 507 mm
Höhe : 95 mm
Tiefe : 364 mm
Breite mit Verpackung : 527 mm
Höhe mit Verpackung : 115 mm
Tiefe mit Verpackung : 384 mm
Verpackungseinheit : 1 Stück
Sortiment : X
GTIN (EAN) : 4012799320395
Hersteller: MAICO
GVX600/900S F7 Luftfilter, Ersatz
Artikelnummer: 0093.1464
Menge: 1,000 Stck

**10.2575 GVX600/9 Luftfilter, Ersatz Luftfilter, Ersatz für geniovent.x 600 S und 900 S Geräte ab 2019. Pli**
Hochwertige Plissee Filter mit geringem Faltabstand
sorgen für niedrigste Druckverluste.
Technische Daten
Einbauort : geniovent.x-Gerät
Einbaulage : senkrecht / waagerecht
Material : Mikro Glasfaser
Farbe : unlackiert
Gewicht : 1,08 kg
Gewicht mit Verpackung : 1,28 kg
Filterart : Feinfilter
Filterklasse : ISO ePM10 60% (M5)
Breite : 507 mm
Höhe : 95 mm
Tiefe : 345 mm
Breite mit Verpackung : 527 mm
Höhe mit Verpackung : 115 mm
Tiefe mit Verpackung : 365 mm
Verpackungseinheit : 1 Stück
Sortiment : X
GTIN (EAN) : 4012799320401
Hersteller: MAICO
GVX600/900S M5 Luftfilter, Ersatz
Artikelnummer: 0093.1465
Menge: 1,000 Stck

**10.2576 GVX600S Luftfilter, Ersatz Luftfilter, Ersatz für geniovent.x 600 S Geräte bis 2019. Plissee Filt**
Hochwertige Plissee Filter mit geringem Faltabstand
sorgen für niedrigste Druckverluste.
Technische Daten
Einbauort : geniovent.x-Gerät
Einbaulage : senkrecht / waagerecht
Material : Mikro Glasfaser
Farbe : unlackiert
Gewicht : 1,01 kg
Gewicht mit Verpackung : 1,21 kg
Filterart : Feinfilter
Filterklasse : ISO ePM1 55% (F7)
Breite : 425 mm
Höhe : 95 mm
Tiefe : 367 mm
Breite mit Verpackung : 445 mm
Höhe mit Verpackung : 115 mm
Tiefe mit Verpackung : 387 mm
Verpackungseinheit : 1 Stück
Sortiment : X
GTIN (EAN) : 4012799320371
Hersteller: MAICO
GVX600S F7 B2018 Luftfilter, Ersatz
Artikelnummer: 0093.1462
Menge: 1,000 Stck

**10.2577 GVX600S Luftfilter, Ersatz Luftfilter, Ersatz für geniovent.x 600 S Geräte bis 2019. Plissee Filt**
Hochwertige Plissee Filter mit geringem Faltabstand
sorgen für niedrigste Druckverluste.
Technische Daten
Einbauort : geniovent.x-Gerät
Einbaulage : senkrecht / waagerecht
Material : Mikro Glasfaser
Farbe : unlackiert
Gewicht : 0,86 kg
Gewicht mit Verpackung : 1,06 kg
Filterart : Feinfilter
Filterklasse : ISO ePM10 60% (M5)
Breite : 425 mm
Höhe : 94 mm
Tiefe : 305 mm
Breite mit Verpackung : 445 mm
Höhe mit Verpackung : 114 mm
Tiefe mit Verpackung : 325 mm
Verpackungseinheit : 1 Stück
Sortiment : X
GTIN (EAN) : 4012799320388
Hersteller: MAICO
GVX600S M5 B2018 Luftfilter, Ersatz
Artikelnummer: 0093.1463
Menge: 1,000 Stck

**10.2578 FIL-M400 Luftfilter, Ersatz Ersatzluftfilter zur Montage im jeweiligen RLT FLAT-Gerät**
Filter, Ersatz zur Montage im RLT Gerät
Selbsttragende Struktur mit verzinktem Rahmen
Profilierung des Filters: Plisseefilter
Technische Daten
Einbauort : Abluftkammer im RLT-Gerät
Einbaulage : senkrecht / waagerecht
Material : Mikro Glasfaser
Farbe : unlackiert
Gewicht : 1 kg
Gewicht mit Verpackung : 1,25 kg
Filterart : Feinfilter
Filterklasse : ePM10 50% (M5)
Breite : 287 mm
Höhe : 287 mm
Tiefe : 48 mm
Breite mit Verpackung : 287 mm
Höhe mit Verpackung : 287 mm
Tiefe mit Verpackung : 48 mm
Verpackungseinheit : 1 Stück
Sortiment : X
GTIN (EAN) : 4012799322078
Hersteller: MAICO
FIL-M4004-M5 ePM10 50% Luftfilter, Ersatz
Artikelnummer: 0043.2903
Menge: 1,000 Stck

**10.2579 FIL-M400 Luftfilter, Ersatz Ersatzluftfilter zur Montage im jeweiligen RLT FLAT-Gerät**
Filter, Ersatz zur Montage im RLT Gerät
Selbsttragende Struktur mit verzinktem Rahmen
Profilierung des Filters: Plisseefilter
Technische Daten
Einbauort : Außenluftkammer im RLT-Gerät
Einbaulage : senkrecht / waagerecht
Material : Mikro Glasfaser
Farbe : unlackiert
Gewicht : 1 kg
Gewicht mit Verpackung : 1,25 kg
Filterart : Feinfilter
Filterklasse : ePM1 50% (F7)
Breite : 287 mm
Höhe : 287 mm
Tiefe : 48 mm
Breite mit Verpackung : 287 mm
Höhe mit Verpackung : 287 mm
Tiefe mit Verpackung : 48 mm
Verpackungseinheit : 1 Stück
Sortiment : X
GTIN (EAN) : 4012799322085
Hersteller: MAICO
FIL-M4004-F7 ePM1 50% Luftfilter, Ersatz
Artikelnummer: 0043.2904
Menge: 1,000 Stck

**10.2580 FIL-M400 Luftfilter, Ersatz Ersatzluftfilter zur Montage im jeweiligen RLT FLAT-Gerät**
Filter, Ersatz zur Montage im RLT Gerät
Selbsttragende Struktur mit verzinktem Rahmen
Profilierung des Filters: Plisseefilter
Technische Daten
Einbauort : Abluftkammer im RLT-Gerät
Einbaulage : senkrecht / waagerecht
Material : Mikro Glasfaser
Farbe : unlackiert
Gewicht : 1 kg
Gewicht mit Verpackung : 1,25 kg
Filterart : Grobfilter
Filterklasse : ePMcoarse 60% (G4)
Breite : 287 mm
Höhe : 287 mm
Tiefe : 48 mm
Breite mit Verpackung : 287 mm
Höhe mit Verpackung : 287 mm
Tiefe mit Verpackung : 48 mm
Verpackungseinheit : 1 Stück
Sortiment : X
GTIN (EAN) : 4012799322092
Hersteller: MAICO
FIL-M4004-G4 ePMcoarse 60% Luftfilter, Ersatz
Artikelnummer: 0043.2905
Menge: 1,000 Stck

**10.2581 FIL-M400 Luftfilter, Ersatz Ersatzluftfilter zur Montage im jeweiligen RLT FLAT-Gerät**
Filter, Ersatz zur Montage im RLT Gerät
Selbsttragende Struktur mit verzinktem Rahmen
Profilierung des Filters: Plisseefilter
Technische Daten
Einbauort : Außenluftkammer im RLT-Gerät
Einbaulage : senkrecht / waagerecht
Material : Mikro Glasfaser
Farbe : unlackiert
Gewicht : 1 kg
Gewicht mit Verpackung : 1,25 kg
Filterart : Feinfilter
Filterklasse : ePM1 80% (F9)
Breite : 287 mm
Höhe : 287 mm
Tiefe : 48 mm
Breite mit Verpackung : 287 mm
Höhe mit Verpackung : 287 mm
Tiefe mit Verpackung : 48 mm
Verpackungseinheit : 1 Stück
Sortiment : X
GTIN (EAN) : 4012799322108
Hersteller: MAICO
FIL-M4004-F9 ePM1 80% Luftfilter, Ersatz
Artikelnummer: 0043.2906
Menge: 1,000 Stck

**10.2582 FIL-M400 Luftfilter, Ersatz Ersatzluftfilter zur Montage im jeweiligen RLT FLAT-Gerät**
Filter, Ersatz zur Montage im RLT Gerät
Selbsttragende Struktur mit verzinktem Rahmen
Profilierung des Filters: Plisseefilter
Technische Daten
Einbauort : Abluftkammer im RLT-Gerät
Einbaulage : senkrecht / waagerecht
Material : Mikro Glasfaser
Farbe : unlackiert
Gewicht : 1,8 kg
Gewicht mit Verpackung : 2,05 kg
Filterart : Feinfilter
Filterklasse : ePM10 50% (M5)
Breite : 287 mm
Höhe : 490 mm
Tiefe : 48 mm
Breite mit Verpackung : 287 mm
Höhe mit Verpackung : 490 mm
Tiefe mit Verpackung : 48 mm
Verpackungseinheit : 1 Stück
Sortiment : X
GTIN (EAN) : 4012799322115
Hersteller: MAICO
FIL-M4007-M5 ePM10 50% Luftfilter, Ersatz
Artikelnummer: 0043.2907
Menge: 1,000 Stck

**10.2583 FIL-M400 Luftfilter, Ersatz Ersatzluftfilter zur Montage im jeweiligen RLT FLAT-Gerät**
Filter, Ersatz zur Montage im RLT Gerät
Selbsttragende Struktur mit verzinktem Rahmen
Profilierung des Filters: Plisseefilter
Technische Daten
Einbauort : Außenluftkammer im RLT-Gerät
Einbaulage : senkrecht / waagerecht
Material : Mikro Glasfaser
Farbe : unlackiert
Gewicht : 1,8 kg
Gewicht mit Verpackung : 2,05 kg
Filterart : Feinfilter
Filterklasse : ePM1 50% (F7)
Breite : 287 mm
Höhe : 490 mm
Tiefe : 48 mm
Breite mit Verpackung : 287 mm
Höhe mit Verpackung : 490 mm
Tiefe mit Verpackung : 48 mm
Verpackungseinheit : 1 Stück
Sortiment : X
GTIN (EAN) : 4012799322122
Hersteller: MAICO
FIL-M4007-F7 ePM1 50% Luftfilter, Ersatz
Artikelnummer: 0043.2908
Menge: 1,000 Stck

**10.2584 FIL-M400 Luftfilter, Ersatz Ersatzluftfilter zur Montage im jeweiligen RLT FLAT-Gerät**
Filter, Ersatz zur Montage im RLT Gerät
Selbsttragende Struktur mit verzinktem Rahmen
Profilierung des Filters: Plisseefilter
Technische Daten
Einbauort : Abluftkammer im RLT-Gerät
Einbaulage : senkrecht / waagerecht
Material : Mikro Glasfaser
Farbe : unlackiert
Gewicht : 1,8 kg
Gewicht mit Verpackung : 2,05 kg
Filterart : Grobfilter
Filterklasse : ePMcoarse 60% (G4)
Breite : 287 mm
Höhe : 490 mm
Tiefe : 48 mm
Breite mit Verpackung : 287 mm
Höhe mit Verpackung : 490 mm
Tiefe mit Verpackung : 48 mm
Verpackungseinheit : 1 Stück
Sortiment : X
GTIN (EAN) : 4012799322139
Hersteller: MAICO
FIL-M4007-G4 ePMcoarse 60% Luftfilter, Ersatz
Artikelnummer: 0043.2909
Menge: 1,000 Stck

**10.2585 FIL-M400 Luftfilter, Ersatz Ersatzluftfilter zur Montage im jeweiligen RLT FLAT-Gerät**
Filter, Ersatz zur Montage im RLT Gerät
Selbsttragende Struktur mit verzinktem Rahmen
Profilierung des Filters: Plisseefilter
Technische Daten
Einbauort : Außenluftkammer im RLT-Gerät
Einbaulage : senkrecht / waagerecht
Material : Mikro Glasfaser
Farbe : unlackiert
Gewicht : 1,8 kg
Gewicht mit Verpackung : 2,05 kg
Filterart : Feinfilter
Filterklasse : ePM1 80% (F9)
Breite : 287 mm
Höhe : 190 mm
Tiefe : 48 mm
Breite mit Verpackung : 287 mm
Höhe mit Verpackung : 490 mm
Tiefe mit Verpackung : 48 mm
Verpackungseinheit : 1 Stück
Sortiment : X
GTIN (EAN) : 4012799322146
Hersteller: MAICO
FIL-M4007-F9 ePM1 80% Luftfilter, Ersatz
Artikelnummer: 0043.2910
Menge: 1,000 Stck

**10.2586 FIL-M401 Luftfilter, Ersatz Ersatzluftfilter zur Montage im jeweiligen RLT FLAT-Gerät**
Filter, Ersatz zur Montage im RLT Gerät
Selbsttragende Struktur mit verzinktem Rahmen
Profilierung des Filters: Plisseefilter
Technische Daten
Einbauort : Abluftkammer im RLT-Gerät
Einbaulage : senkrecht / waagerecht
Material : Mikro Glasfaser
Farbe : unlackiert
Gewicht : 1,8 kg
Gewicht mit Verpackung : 2,05 kg
Filterart : Feinfilter
Filterklasse : ePM10 50% (M5)
Breite : 287 mm
Höhe : 490 mm
Tiefe : 48 mm
Breite mit Verpackung : 287 mm
Höhe mit Verpackung : 490 mm
Tiefe mit Verpackung : 48 mm
Verpackungseinheit : 1 Stück
Sortiment : X
GTIN (EAN) : 4012799322153
Hersteller: MAICO
FIL-M4012-M5 ePM10 50% Luftfilter, Ersatz
Artikelnummer: 0043.2911
Menge: 1,000 Stck

**10.2587 FIL-M401 Luftfilter, Ersatz Ersatzluftfilter zur Montage im jeweiligen RLT FLAT-Gerät**
Filter, Ersatz zur Montage im RLT Gerät
Selbsttragende Struktur mit verzinktem Rahmen
Profilierung des Filters: Plisseefilter
Technische Daten
Einbauort : Außenluftkammer im RLT-Gerät
Einbaulage : senkrecht / waagerecht
Material : Mikro Glasfaser
Farbe : unlackiert
Gewicht : 1,8 kg
Gewicht mit Verpackung : 2,05 kg
Filterart : Feinfilter
Filterklasse : ePM1 50% (F7)
Breite : 287 mm
Höhe : 490 mm
Tiefe : 48 mm
Breite mit Verpackung : 287 mm
Höhe mit Verpackung : 490 mm
Tiefe mit Verpackung : 48 mm
Verpackungseinheit : 1 Stück
Sortiment : X
GTIN (EAN) : 4012799322160
Hersteller: MAICO
FIL-M4012-F7 ePM1 50% Luftfilter, Ersatz
Artikelnummer: 0043.2912
Menge: 1,000 Stck

**10.2588 FIL-M401 Luftfilter, Ersatz Ersatzluftfilter zur Montage im jeweiligen RLT FLAT-Gerät**
Filter, Ersatz zur Montage im RLT Gerät
Selbsttragende Struktur mit verzinktem Rahmen
Profilierung des Filters: Plisseefilter
Technische Daten
Einbauort : Abluftkammer im RLT-Gerät
Einbaulage : senkrecht / waagerecht
Material : Mikro Glasfaser
Farbe : unlackiert
Gewicht : 1,8 kg
Gewicht mit Verpackung : 2,05 kg
Filterart : Grobfilter
Filterklasse : ePMcoarse 60% (G4)
Breite : 287 mm
Höhe : 490 mm
Tiefe : 48 mm
Breite mit Verpackung : 287 mm
Höhe mit Verpackung : 490 mm
Tiefe mit Verpackung : 48 mm
Verpackungseinheit : 1 Stück
Sortiment : X
GTIN (EAN) : 4012799322177
Hersteller: MAICO
FIL-M4012-G4 ePMcoarse 60% Luftfilter, Ersatz
Artikelnummer: 0043.2913
Menge: 1,000 Stck

**10.2589 FIL-M401 Luftfilter, Ersatz Ersatzluftfilter zur Montage im jeweiligen RLT FLAT-Gerät**
Filter, Ersatz zur Montage im RLT Gerät
Selbsttragende Struktur mit verzinktem Rahmen
Profilierung des Filters: Plisseefilter
Technische Daten
Einbauort : Außenluftkammer im RLT-Gerät
Einbaulage : senkrecht / waagerecht
Material : Mikro Glasfaser
Farbe : unlackiert
Gewicht : 1,8 kg
Gewicht mit Verpackung : 2,05 kg
Filterart : Feinfilter
Filterklasse : ePM1 80% (F9)
Breite : 287 mm
Höhe : 490 mm
Tiefe : 48 mm
Breite mit Verpackung : 287 mm
Höhe mit Verpackung : 490 mm
Tiefe mit Verpackung : 48 mm
Verpackungseinheit : 1 Stück
Sortiment : X
GTIN (EAN) : 4012799322184
Hersteller: MAICO
FIL-M4012-F9 ePM1 80% Luftfilter, Ersatz
Artikelnummer: 0043.2914
Menge: 1,000 Stck

**10.2590 FIL-M402 Luftfilter, Ersatz Ersatzluftfilter zur Montage im jeweiligen RLT FLAT-Gerät**
Filter, Ersatz zur Montage im RLT Gerät
Selbsttragende Struktur mit verzinktem Rahmen
Profilierung des Filters: Plisseefilter
Technische Daten
Einbauort : Abluftkammer im RLT-Gerät
Einbaulage : senkrecht / waagerecht
Material : Mikro Glasfaser
Farbe : unlackiert
Gewicht : 2,5 kg
Gewicht mit Verpackung : 2,75 kg
Filterart : Feinfilter
Filterklasse : ePM10 50% (M5)
Breite : 490 mm
Höhe : 592 mm
Tiefe : 48 mm
Breite mit Verpackung : 490 mm
Höhe mit Verpackung : 592 mm
Tiefe mit Verpackung : 48 mm
Verpackungseinheit : 1 Stück
Sortiment : X
GTIN (EAN) : 4012799322191
Hersteller: MAICO
FIL-M4020-M5 ePM10 50% Luftfilter, Ersatz
Artikelnummer: 0043.2915
Menge: 1,000 Stck

**10.2591 FIL-M402 Luftfilter, Ersatz Ersatzluftfilter zur Montage im jeweiligen RLT FLAT-Gerät**
Filter, Ersatz zur Montage im RLT Gerät
Selbsttragende Struktur mit verzinktem Rahmen
Profilierung des Filters: Plisseefilter
Technische Daten
Einbauort : Außenluftkammer im RLT-Gerät
Einbaulage : senkrecht / waagerecht
Material : Mikro Glasfaser
Farbe : unlackiert
Gewicht : 2,5 kg
Gewicht mit Verpackung : 2,75 kg
Filterart : Feinfilter
Filterklasse : ePM1 50% (F7)
Breite : 490 mm
Höhe : 592 mm
Tiefe : 48 mm
Breite mit Verpackung : 490 mm
Höhe mit Verpackung : 592 mm
Tiefe mit Verpackung : 48 mm
Verpackungseinheit : 1 Stück
Sortiment : X
GTIN (EAN) : 4012799322207
Hersteller: MAICO
FIL-M4020-F7 ePM1 50% Luftfilter, Ersatz
Artikelnummer: 0043.2916
Menge: 1,000 Stck

**10.2592 FIL-M402 Luftfilter, Ersatz Ersatzluftfilter zur Montage im jeweiligen RLT FLAT-Gerät**
Filter, Ersatz zur Montage im RLT Gerät
Selbsttragende Struktur mit verzinktem Rahmen
Profilierung des Filters: Plisseefilter
Technische Daten
Einbauort : Abluftkammer im RLT-Gerät
Einbaulage : senkrecht / waagerecht
Material : Mikro Glasfaser
Farbe : unlackiert
Gewicht : 2,5 kg
Gewicht mit Verpackung : 2,75 kg
Filterart : Grobfilter
Filterklasse : ePMcoarse 60% (G4)
Breite : 490 mm
Höhe : 592 mm
Tiefe : 48 mm
Breite mit Verpackung : 490 mm
Höhe mit Verpackung : 592 mm
Tiefe mit Verpackung : 48 mm
Verpackungseinheit : 1 Stück
Sortiment : X
GTIN (EAN) : 4012799322214
Hersteller: MAICO
FIL-M4020-G4 ePMcoarse 60% Luftfilter, Ersatz
Artikelnummer: 0043.2917
Menge: 1,000 Stck

**10.2593 FIL-M402 Luftfilter, Ersatz Ersatzluftfilter zur Montage im jeweiligen RLT FLAT-Gerät**
Filter, Ersatz zur Montage im RLT Gerät
Selbsttragende Struktur mit verzinktem Rahmen
Profilierung des Filters: Plisseefilter
Technische Daten
Einbauort : Außenluftkammer im RLT-Gerät
Einbaulage : senkrecht / waagerecht
Material : Mikro Glasfaser
Farbe : unlackiert
Gewicht : 2,5 kg
Gewicht mit Verpackung : 2,75 kg
Filterart : Feinfilter
Filterklasse : ePM1 80% (F9)
Breite : 490 mm
Höhe : 592 mm
Tiefe : 48 mm
Breite mit Verpackung : 490 mm
Höhe mit Verpackung : 592 mm
Tiefe mit Verpackung : 48 mm
Verpackungseinheit : 1 Stück
Sortiment : X
GTIN (EAN) : 4012799322221
Hersteller: MAICO
FIL-M4020-F9 ePM1 80% Luftfilter, Ersatz
Artikelnummer: 0043.2918
Menge: 1,000 Stck

**10.2594 FIL-M402 Luftfilter, Ersatz Ersatzluftfilter zur Montage im jeweiligen RLT FLAT-Gerät**
Filter, Ersatz zur Montage im RLT Gerät
Selbsttragende Struktur mit verzinktem Rahmen
Profilierung des Filters: Plisseefilter
Technische Daten
Einbauort : Abluftkammer im RLT-Gerät
Einbaulage : senkrecht / waagerecht
Material : Mikro Glasfaser
Farbe : unlackiert
Gewicht : 4,3 kg
Gewicht mit Verpackung : 4,55 kg
Filterart : Feinfilter
Filterklasse : ePM10 50% (M5)
Breite : 879 mm
Höhe : 490 mm
Tiefe : 48 mm
Breite mit Verpackung : 879 mm
Höhe mit Verpackung : 490 mm
Tiefe mit Verpackung : 48 mm
Verpackungseinheit : 1 Stück
Sortiment : X
GTIN (EAN) : 4012799322238
Hersteller: MAICO
FIL-M4027-M5 ePM10 50% Luftfilter, Ersatz
Artikelnummer: 0043.2919
Menge: 1,000 Stck

**10.2595 FIL-M402 Luftfilter, Ersatz Ersatzluftfilter zur Montage im jeweiligen RLT FLAT-Gerät**
Filter, Ersatz zur Montage im RLT Gerät
Selbsttragende Struktur mit verzinktem Rahmen
Profilierung des Filters: Plisseefilter
Technische Daten
Einbauort : Außenluftkammer im RLT-Gerät
Einbaulage : senkrecht / waagerecht
Material : Mikro Glasfaser
Farbe : unlackiert
Gewicht : 4,3 kg
Gewicht mit Verpackung : 4,55 kg
Filterart : Feinfilter
Filterklasse : ePM1 50% (F7)
Breite : 879 mm
Höhe : 490 mm
Tiefe : 48 mm
Breite mit Verpackung : 879 mm
Höhe mit Verpackung : 490 mm
Tiefe mit Verpackung : 48 mm
Verpackungseinheit : 1 Stück
Sortiment : X
GTIN (EAN) : 4012799322245
Hersteller: MAICO
FIL-M4027-F7 ePM1 50% Luftfilter, Ersatz
Artikelnummer: 0043.2920
Menge: 1,000 Stck

**10.2596 FIL-M402 Luftfilter, Ersatz Ersatzluftfilter zur Montage im jeweiligen RLT FLAT-Gerät**
Filter, Ersatz zur Montage im RLT Gerät
Selbsttragende Struktur mit verzinktem Rahmen
Profilierung des Filters: Plisseefilter
Technische Daten
Einbauort : Abluftkammer im RLT-Gerät
Einbaulage : senkrecht / waagerecht
Material : Mikro Glasfaser
Farbe : unlackiert
Gewicht : 4,3 kg
Gewicht mit Verpackung : 4,55 kg
Filterart : Grobfilter
Filterklasse : ePMcoarse 60% (G4)
Breite : 879 mm
Höhe : 490 mm
Tiefe : 48 mm
Breite mit Verpackung : 879 mm
Höhe mit Verpackung : 490 mm
Tiefe mit Verpackung : 48 mm
Verpackungseinheit : 1 Stück
Sortiment : X
GTIN (EAN) : 4012799322252
Hersteller: MAICO
FIL-M4027-G4 ePMcoarse 60% Luftfilter, Ersatz
Artikelnummer: 0043.2921
Menge: 1,000 Stck

**10.2597 FIL-M402 Luftfilter, Ersatz Ersatzluftfilter zur Montage im jeweiligen RLT FLAT-Gerät**
Filter, Ersatz zur Montage im RLT Gerät
Selbsttragende Struktur mit verzinktem Rahmen
Profilierung des Filters: Plisseefilter
Technische Daten
Einbauort : Außenluftkammer im RLT-Gerät
Einbaulage : senkrecht / waagerecht
Material : Mikro Glasfaser
Farbe : unlackiert
Gewicht : 4,3 kg
Gewicht mit Verpackung : 4,55 kg
Filterart : Feinfilter
Filterklasse : ePM1 80% (F9)
Breite : 879 mm
Höhe : 490 mm
Tiefe : 48 mm
Breite mit Verpackung : 879 mm
Höhe mit Verpackung : 490 mm
Tiefe mit Verpackung : 48 mm
Verpackungseinheit : 1 Stück
Sortiment : X
GTIN (EAN) : 4012799322269
Hersteller: MAICO
FIL-M4027-F9 ePM1 80% Luftfilter, Ersatz
Artikelnummer: 0043.2922
Menge: 1,000 Stck

**10.2598 FIL-MV45 Luftfilter, Ersatz Luftfilter M5, Ersatz zur Montage im RLT-Gerät 1200**
Filter, Ersatz zur Montage im RLT-Gerät.
Selbsttragende Struktur mit Aluminiumrahmen.
Profilierung des Filters: Plisseefilter.
Technische Daten
Einbauort : Abluftkammer im RLT-Gerät
Einbaulage : senkrecht / waagerecht
Material : Aluminiumprofil, Synthetikvlies
Farbe : unlackiert
Gewicht : 0,7 kg
Gewicht mit Verpackung : 0,7 kg
Filterart : Feinfilter
Filterklasse : ePM10 50% (M5)
Breite : 1,652 mm
Höhe : 420 mm
Tiefe : 490 mm
Breite mit Verpackung : 48 mm
Höhe mit Verpackung : 430 mm
Tiefe mit Verpackung : 500 mm
Verpackungseinheit : 1 Stück
Sortiment : X
GTIN (EAN) : 4012799981169
Hersteller: MAICO
FIL-MV4512-M5 ePM 10 50% Luftfilter, Ersatz
Artikelnummer: 0043.2800
Menge: 1,000 Stck

**10.2599 FIL-MV45 Luftfilter, Ersatz Luftfilter F7, Ersatz zur Montage im RLT-Gerät 1200**
Filter, Ersatz zur Montage im RLT-Gerät.
Selbsttragende Struktur mit Aluminiumrahmen.
Profilierung des Filters: Plisseefilter.
Technische Daten
Einbauort : Außenluftkammer im RLT-Gerät
Einbaulage : senkrecht / waagerecht
Material : Aluminiumprofil, Synthetikvlies
Farbe : unlackiert
Gewicht : 0,7 kg
Gewicht mit Verpackung : 0,7 kg
Filterart : Feinfilter
Filterklasse : ePM1 50% (F7)
Breite : 1,652 mm
Höhe : 420 mm
Tiefe : 490 mm
Breite mit Verpackung : 48 mm
Höhe mit Verpackung : 430 mm
Tiefe mit Verpackung : 500 mm
Verpackungseinheit : 1 Stück
Sortiment : X
GTIN (EAN) : 4012799981176
Hersteller: MAICO
FIL-MV4512-F7 ePM1 50% Luftfilter, Ersatz
Artikelnummer: 0043.2801
Menge: 1,000 Stck

**10.2600 FIL-MV45 Luftfilter, Ersatz Luftfilter G4, Ersatz zur Montage im RLT-Gerät 1200**
Filter, Ersatz zur Montage im RLT-Gerät.
Selbsttragende Struktur mit Aluminiumrahmen.
Profilierung des Filters: Plisseefilter.
Technische Daten
Einbauort : Abluftkammer im RLT-Gerät
Einbaulage : senkrecht / waagerecht
Material : Aluminiumprofil, Synthetikvlies
Farbe : unlackiert
Gewicht : 0,7 kg
Gewicht mit Verpackung : 0,7 kg
Filterart : Grobfilter
Filterklasse : ePMcoarse 60% (G4)
Breite : 1,652 mm
Höhe : 420 mm
Tiefe : 490 mm
Breite mit Verpackung : 48 mm
Höhe mit Verpackung : 430 mm
Tiefe mit Verpackung : 500 mm
Verpackungseinheit : 1 Stück
Sortiment : X
GTIN (EAN) : 4012799981183
Hersteller: MAICO
FIL-MV4512-G4 ePMcoarse 60% Luftfilter, Ersatz
Artikelnummer: 0043.2802
Menge: 1,000 Stck

**10.2601 FIL-MV45 Luftfilter, Ersatz Luftfilter F9, Ersatz zur Montage im RLT-Gerät 1200**
Filter, Ersatz zur Montage im RLT-Gerät.
Selbsttragende Struktur mit Aluminiumrahmen.
Profilierung des Filters: Plisseefilter.
Technische Daten
Einbauort : Außenluftkammer im RLT-Gerät
Einbaulage : senkrecht / waagerecht
Material : Aluminiumprofil, Synthetikvlies
Farbe : unlackiert
Gewicht : 0,7 kg
Gewicht mit Verpackung : 0,7 kg
Filterart : Feinfilter
Filterklasse : ePM1 80% (F9)
Breite : 1,652 mm
Höhe : 420 mm
Tiefe : 490 mm
Breite mit Verpackung : 48 mm
Höhe mit Verpackung : 430 mm
Tiefe mit Verpackung : 500 mm
Verpackungseinheit : 1 Stück
Sortiment : X
GTIN (EAN) : 4012799981190
Hersteller: MAICO
FIL-MV4512-F9 ePM1 80% Luftfilter, Ersatz
Artikelnummer: 0043.2803
Menge: 1,000 Stck

**10.2602 FIL-MV45 Luftfilter, Ersatz Luftfilter M5, Ersatz zur Montage im RLT-Gerät 1600**
Filter, Ersatz zur Montage im RLT-Gerät.
Selbsttragende Struktur mit Aluminiumrahmen.
Profilierung des Filters: Plisseefilter.
Technische Daten
Einbauort : Abluftkammer im RLT-Gerät
Einbaulage : senkrecht / waagerecht
Material : Aluminiumprofil, Synthetikvlies
Farbe : unlackiert
Gewicht : 0,7 kg
Gewicht mit Verpackung : 0,7 kg
Filterart : Feinfilter
Filterklasse : ePM10 50% (M5)
Breite : 1,652 mm
Höhe : 420 mm
Tiefe : 490 mm
Breite mit Verpackung : 48 mm
Höhe mit Verpackung : 430 mm
Tiefe mit Verpackung : 500 mm
Verpackungseinheit : 1 Stück
Sortiment : X
GTIN (EAN) : 4012799981206
Hersteller: MAICO
FIL-MV4516-M5 ePM 10 50% Luftfilter, Ersatz
Artikelnummer: 0043.2804
Menge: 1,000 Stck

**10.2603 FIL-MV45 Luftfilter, Ersatz Luftfilter F7, Ersatz zur Montage im RLT-Gerät 1600**
Filter, Ersatz zur Montage im RLT-Gerät.
Selbsttragende Struktur mit Aluminiumrahmen.
Profilierung des Filters: Plisseefilter.
Technische Daten
Einbauort : Außenluftkammer im RLT-Gerät
Einbaulage : senkrecht / waagerecht
Material : Aluminiumprofil, Synthetikvlies
Farbe : unlackiert
Gewicht : 0,7 kg
Gewicht mit Verpackung : 0,7 kg
Filterart : Feinfilter
Filterklasse : ePM1 50% (F7)
Breite : 1,652 mm
Höhe : 420 mm
Tiefe : 490 mm
Breite mit Verpackung : 48 mm
Höhe mit Verpackung : 430 mm
Tiefe mit Verpackung : 500 mm
Verpackungseinheit : 1 Stück
Sortiment : X
GTIN (EAN) : 4012799981213
Hersteller: MAICO
FIL-MV4516-F7 ePM1 50% Luftfilter, Ersatz
Artikelnummer: 0043.2805
Menge: 1,000 Stck

**10.2604 FIL-MV45 Luftfilter, Ersatz Luftfilter G4, Ersatz zur Montage im RLT-Gerät 1600**
Filter, Ersatz zur Montage im RLT-Gerät.
Selbsttragende Struktur mit Aluminiumrahmen.
Profilierung des Filters: Plisseefilter.
Technische Daten
Einbauort : Abluftkammer im RLT-Gerät
Einbaulage : senkrecht / waagerecht
Material : Aluminiumprofil, Synthetikvlies
Farbe : unlackiert
Gewicht : 0,7 kg
Gewicht mit Verpackung : 0,7 kg
Filterart : Grobfilter
Filterklasse : ePMcoarse 60% (G4)
Breite : 1,652 mm
Höhe : 420 mm
Tiefe : 490 mm
Breite mit Verpackung : 48 mm
Höhe mit Verpackung : 430 mm
Tiefe mit Verpackung : 500 mm
Verpackungseinheit : 1 Stück
Sortiment : X
GTIN (EAN) : 4012799981220
Hersteller: MAICO
FIL-MV4516-G4 ePMcoarse 60% Luftfilter, Ersatz
Artikelnummer: 0043.2806
Menge: 1,000 Stck

**10.2605 FIL-MV45 Luftfilter, Ersatz Luftfilter F9, Ersatz zur Montage im RLT-Gerät 1600**
Filter, Ersatz zur Montage im RLT-Gerät.
Selbsttragende Struktur mit Aluminiumrahmen.
Profilierung des Filters: Plisseefilter.
Technische Daten
Einbauort : Außenluftkammer im RLT-Gerät
Einbaulage : senkrecht / waagerecht
Material : Aluminiumprofil, Synthetikvlies
Farbe : unlackiert
Gewicht : 0,7 kg
Gewicht mit Verpackung : 0,7 kg
Filterart : Feinfilter
Filterklasse : ePM1 80% (F9)
Breite : 1,652 mm
Höhe : 420 mm
Tiefe : 490 mm
Breite mit Verpackung : 48 mm
Höhe mit Verpackung : 430 mm
Tiefe mit Verpackung : 500 mm
Verpackungseinheit : 1 Stück
Sortiment : X
GTIN (EAN) : 4012799981237
Hersteller: MAICO
FIL-MV4516-F9 ePM1 80% Luftfilter, Ersatz
Artikelnummer: 0043.2807
Menge: 1,000 Stck

**10.2606 FIL-MV45 Luftfilter, Ersatz Luftfilter M5, Ersatz zur Montage im RLT-Gerät 2300**
Filter, Ersatz zur Montage im RLT-Gerät.
Selbsttragende Struktur mit Aluminiumrahmen.
Profilierung des Filters: Plisseefilter.
Technische Daten
Einbauort : Abluftkammer im RLT-Gerät
Einbaulage : senkrecht / waagerecht
Material : Aluminiumprofil, Synthetikvlies
Farbe : unlackiert
Gewicht : 0,9 kg
Gewicht mit Verpackung : 2,01 kg
Filterart : Feinfilter
Filterklasse : ePM10 50% (M5)
Breite : 592 mm
Höhe : 490 mm
Tiefe : 48 mm
Breite mit Verpackung : 602 mm
Höhe mit Verpackung : 500 mm
Tiefe mit Verpackung : 58 mm
Verpackungseinheit : 1 Stück
Sortiment : X
GTIN (EAN) : 4012799981244
Hersteller: MAICO
FIL-MV4523-M5 ePM 10 50% Luftfilter, Ersatz
Artikelnummer: 0043.2808
Menge: 1,000 Stck

**10.2607 FIL-MV45 Luftfilter, Ersatz Luftfilter F7, Ersatz zur Montage im RLT-Gerät 2300**
Filter, Ersatz zur Montage im RLT-Gerät.
Selbsttragende Struktur mit Aluminiumrahmen.
Profilierung des Filters: Plisseefilter.
Technische Daten
Einbauort : Außenluftkammer im RLT-Gerät
Einbaulage : senkrecht / waagerecht
Material : Aluminiumprofil, Synthetikvlies
Farbe : unlackiert
Gewicht : 0,9 kg
Gewicht mit Verpackung : 2,01 kg
Filterart : Feinfilter
Filterklasse : ePM1 50% (F7)
Breite : 592 mm
Höhe : 490 mm
Tiefe : 48 mm
Breite mit Verpackung : 602 mm
Höhe mit Verpackung : 500 mm
Tiefe mit Verpackung : 58 mm
Verpackungseinheit : 1 Stück
Sortiment : X
GTIN (EAN) : 4012799981251
Hersteller: MAICO
FIL-MV4523-F7 ePM1 50% Luftfilter, Ersatz
Artikelnummer: 0043.2809
Menge: 1,000 Stck

**10.2608 FIL-MV45 Luftfilter, Ersatz Luftfilter G4, Ersatz zur Montage im RLT-Gerät 2300**
Filter, Ersatz zur Montage im RLT-Gerät.
Selbsttragende Struktur mit Aluminiumrahmen.
Profilierung des Filters: Plisseefilter.
Technische Daten
Einbauort : Abluftkammer im RLT-Gerät
Einbaulage : senkrecht / waagerecht
Material : Aluminiumprofil, Synthetikvlies
Farbe : unlackiert
Gewicht : 0,9 kg
Gewicht mit Verpackung : 2,01 kg
Filterart : Grobfilter
Filterklasse : ePMcoarse 60% (G4)
Breite : 592 mm
Höhe : 490 mm
Tiefe : 48 mm
Breite mit Verpackung : 602 mm
Höhe mit Verpackung : 500 mm
Tiefe mit Verpackung : 58 mm
Verpackungseinheit : 1 Stück
Sortiment : X
GTIN (EAN) : 4012799981268
Hersteller: MAICO
FIL-MV4523-G4 ePMcoarse 60% Luftfilter, Ersatz
Artikelnummer: 0043.2810
Menge: 1,000 Stck

**10.2609 FIL-MV45 Luftfilter, Ersatz Luftfilter F9, Ersatz zur Montage im RLT-Gerät 2300**
Filter, Ersatz zur Montage im RLT-Gerät.
Selbsttragende Struktur mit Aluminiumrahmen.
Profilierung des Filters: Plisseefilter.
Technische Daten
Einbauort : Außenluftkammer im RLT-Gerät
Einbaulage : senkrecht / waagerecht
Material : Aluminiumprofil, Synthetikvlies
Farbe : unlackiert
Gewicht : 0,9 kg
Gewicht mit Verpackung : 2,01 kg
Filterart : Feinfilter
Filterklasse : ePM1 80% (F9)
Breite : 592 mm
Höhe : 490 mm
Tiefe : 48 mm
Breite mit Verpackung : 602 mm
Höhe mit Verpackung : 500 mm
Tiefe mit Verpackung : 58 mm
Verpackungseinheit : 1 Stück
Sortiment : X
GTIN (EAN) : 4012799981275
Hersteller: MAICO
FIL-MV4523-F9 ePM1 80% Luftfilter, Ersatz
Artikelnummer: 0043.2811
Menge: 1,000 Stck

**10.2610 FIL-MV45 Luftfilter, Ersatz Luftfilter M5, Ersatz zur Montage im RLT-Gerät 4000.**
Filter, Ersatz zur Montage im RLT-Gerät.
Selbsttragende Struktur mit Aluminiumrahmen.
Profilierung des Filters: Plisseefilter.
Technische Daten
Einbauort : Abluftkammer im RLT-Gerät
Einbaulage : senkrecht / waagerecht
Material : Aluminiumprofil, Synthetikvlies
Farbe : unlackiert
Gewicht : 1,1 kg
Gewicht mit Verpackung : 2,95 kg
Filterart : Feinfilter
Filterklasse : ePM10 50% (M5)
Breite : 879 mm
Höhe : 592 mm
Tiefe : 48 mm
Breite mit Verpackung : 889 mm
Höhe mit Verpackung : 602 mm
Tiefe mit Verpackung : 58 mm
Verpackungseinheit : 1 Stück
Sortiment : X
GTIN (EAN) : 4012799981282
Hersteller: MAICO
FIL-MV4540-M5 ePM 10 50% Luftfilter, Ersatz
Artikelnummer: 0043.2812
Menge: 1,000 Stck

**10.2611 FIL-MV45 Luftfilter, Ersatz Luftfilter F7, Ersatz zur Montage im RLT-Gerät 4000.**
Filter, Ersatz zur Montage im RLT-Gerät.
Selbsttragende Struktur mit Aluminiumrahmen.
Profilierung des Filters: Plisseefilter.
Technische Daten
Einbauort : Außenluftkammer im RLT-Gerät
Einbaulage : senkrecht / waagerecht
Material : Aluminiumprofil, Synthetikvlies
Farbe : unlackiert
Gewicht : 1,1 kg
Gewicht mit Verpackung : 2,95 kg
Filterart : Feinfilter
Filterklasse : ePM1 50% (F7)
Breite : 879 mm
Höhe : 592 mm
Tiefe : 48 mm
Breite mit Verpackung : 889 mm
Höhe mit Verpackung : 602 mm
Tiefe mit Verpackung : 58 mm
Verpackungseinheit : 1 Stück
Sortiment : X
GTIN (EAN) : 4012799981299
Hersteller: MAICO
FIL-MV4540-F7 ePM1 50% Luftfilter, Ersatz
Artikelnummer: 0043.2813
Menge: 1,000 Stck

**10.2612 FIL-MV45 Luftfilter, Ersatz Luftfilter G4, Ersatz zur Montage im RLT-Gerät 4000.**
Filter, Ersatz zur Montage im RLT-Gerät.
Selbsttragende Struktur mit Aluminiumrahmen.
Profilierung des Filters: Plisseefilter.
Technische Daten
Einbauort : Abluftkammer im RLT-Gerät
Einbaulage : senkrecht / waagerecht
Material : Aluminiumprofil, Synthetikvlies
Farbe : unlackiert
Gewicht : 1,1 kg
Gewicht mit Verpackung : 2,95 kg
Filterart : Grobfilter
Filterklasse : ePMcoarse 60% (G4)
Breite : 879 mm
Höhe : 592 mm
Tiefe : 48 mm
Breite mit Verpackung : 889 mm
Höhe mit Verpackung : 602 mm
Tiefe mit Verpackung : 58 mm
Verpackungseinheit : 1 Stück
Sortiment : X
GTIN (EAN) : 4012799981305
Hersteller: MAICO
FIL-MV4540-G4 ePMcoarse 60% Luftfilter, Ersatz
Artikelnummer: 0043.2814
Menge: 1,000 Stck

**10.2613 FIL-MV45 Luftfilter, Ersatz Luftfilter F9, Ersatz zur Montage im RLT-Gerät 4000.**
Filter, Ersatz zur Montage im RLT-Gerät.
Selbsttragende Struktur mit Aluminiumrahmen.
Profilierung des Filters: Plisseefilter.
Technische Daten
Einbauort : Außenluftkammer im RLT-Gerät
Einbaulage : senkrecht / waagerecht
Material : Aluminiumprofil, Synthetikvlies
Farbe : unlackiert
Gewicht : 1,1 kg
Gewicht mit Verpackung : 2,95 kg
Filterart : Feinfilter
Filterklasse : ePM1 80% (F9)
Breite : 879 mm
Höhe : 592 mm
Tiefe : 48 mm
Breite mit Verpackung : 889 mm
Höhe mit Verpackung : 602 mm
Tiefe mit Verpackung : 58 mm
Verpackungseinheit : 1 Stück
Sortiment : X
GTIN (EAN) : 4012799981312
Hersteller: MAICO
FIL-MV4540-F9 ePM1 80% Luftfilter, Ersatz
Artikelnummer: 0043.2815
Menge: 1,000 Stck

**10.2614 FIL-MV45 Luftfilter, Ersatz Luftfilter M5, Ersatz zur Montage im RLT-Gerät 5500**
Filter, Ersatz zur Montage im RLT-Gerät.
Selbsttragende Struktur mit Aluminiumrahmen.
Profilierung des Filters: Plisseefilter.
Technische Daten
Einbauort : Abluftkammer im RLT-Gerät
Einbaulage : senkrecht / waagerecht
Material : Aluminiumprofil, Synthetikvlies
Farbe : unlackiert
Gewicht : 1,4 kg
Gewicht mit Verpackung : 3,95 kg
Filterart : Feinfilter
Filterklasse : ePM10 50% (M5)
Breite : 1.184 mm
Höhe : 592 mm
Tiefe : 48 mm
Breite mit Verpackung : 1.194 mm
Höhe mit Verpackung : 602 mm
Tiefe mit Verpackung : 58 mm
Verpackungseinheit : 1 Stück
Sortiment : X
GTIN (EAN) : 4012799981329
Hersteller: MAICO
FIL-MV4555-M5 ePM 10 50% Luftfilter, Ersatz
Artikelnummer: 0043.2816
Menge: 1,000 Stck

**10.2615 FIL-MV45 Luftfilter, Ersatz Luftfilter F7, Ersatz zur Montage im RLT-Gerät 5500**
Filter, Ersatz zur Montage im RLT-Gerät.
Selbsttragende Struktur mit Aluminiumrahmen.
Profilierung des Filters: Plisseefilter.
Technische Daten
Einbauort : Außenluftkammer im RLT-Gerät
Einbaulage : senkrecht / waagerecht
Material : Aluminiumprofil, Synthetikvlies
Farbe : unlackiert
Gewicht : 1,4 kg
Gewicht mit Verpackung : 3,95 kg
Filterart : Feinfilter
Filterklasse : ePM1 50% (F7)
Breite : 1.184 mm
Höhe : 592 mm
Tiefe : 48 mm
Breite mit Verpackung : 1.194 mm
Höhe mit Verpackung : 602 mm
Tiefe mit Verpackung : 58 mm
Verpackungseinheit : 1 Stück
Sortiment : X
GTIN (EAN) : 4012799981336
Hersteller: MAICO
FIL-MV4555-F7 ePM1 50% Luftfilter, Ersatz
Artikelnummer: 0043.2817
Menge: 1,000 Stck

**10.2616 FIL-MV45 Luftfilter, Ersatz Luftfilter G4, Ersatz zur Montage im RLT-Gerät 5500**
Filter, Ersatz zur Montage im RLT-Gerät.
Selbsttragende Struktur mit Aluminiumrahmen.
Profilierung des Filters: Plisseefilter.
Technische Daten
Einbauort : Abluftkammer im RLT-Gerät
Einbaulage : senkrecht / waagerecht
Material : Aluminiumprofil, Synthetikvlies
Farbe : unlackiert
Gewicht : 1,4 kg
Gewicht mit Verpackung : 3,95 kg
Filterart : Grobfilter
Filterklasse : ePMcoarse 60% (G4)
Breite : 1.184 mm
Höhe : 592 mm
Tiefe : 48 mm
Breite mit Verpackung : 1.194 mm
Höhe mit Verpackung : 602 mm
Tiefe mit Verpackung : 58 mm
Verpackungseinheit : 1 Stück
Sortiment : X
GTIN (EAN) : 4012799981343
Hersteller: MAICO
FIL-MV4555-G4 ePMcoarse 60% Luftfilter, Ersatz
Artikelnummer: 0043.2818
Menge: 1,000 Stck

**10.2617 FIL-MV45 Luftfilter, Ersatz Luftfilter F9, Ersatz zur Montage im RLT-Gerät 5500**
Filter, Ersatz zur Montage im RLT-Gerät.
Selbsttragende Struktur mit Aluminiumrahmen.
Profilierung des Filters: Plisseefilter.
Technische Daten
Einbauort : Außenluftkammer im RLT-Gerät
Einbaulage : senkrecht / waagerecht
Material : Aluminiumprofil, Synthetikvlies
Farbe : unlackiert
Gewicht : 1,4 kg
Gewicht mit Verpackung : 3,95 kg
Filterart : Feinfilter
Filterklasse : ePM1 80% (F9)
Breite : 1.184 mm
Höhe : 592 mm
Tiefe : 48 mm
Breite mit Verpackung : 1.194 mm
Höhe mit Verpackung : 602 mm
Tiefe mit Verpackung : 58 mm
Verpackungseinheit : 1 Stück
Sortiment : X
GTIN (EAN) : 4012799981350
Hersteller: MAICO
FIL-MV4555-F9 ePM1 80% Luftfilter, Ersatz
Artikelnummer: 0043.2819
Menge: 1,000 Stck

**10.2618 RB-AKF Luftfilter, Ersatz Ersatz-Aktivkohle-Luftfilter für zentrales Lüftungsgerät Reco-Boxx-Com**
Aktivkohlefilter F7 für Reco-Boxx Comfort. Aktivkohle -
Plisseefiltereinsatz mit eingearbeitetem F7
Vorfiltervlies.
Wird anstelle des 'normalen' F7-Filters verwendet, wenn
Geruchsbelästigung in der Außenluft reduziert werden
soll.
Nur in Verbindung mit dem Einschubrahmen zu verwenden.
Technische Daten
Einbaulage : senkrecht / waagerecht
Material : Polyester
Gewicht : 0,5 kg
Gewicht mit Verpackung : 0,56 kg
Filterart : Aktivkohlefilter
Filterklasse : ePM1 >= 50%
Breite : 470 mm
Höhe : 50 mm
Tiefe : 170 mm
Breite mit Verpackung : 473 mm
Höhe mit Verpackung : 52 mm
Tiefe mit Verpackung : 175 mm
Verpackungseinheit : 1 Stück
Geeignet für Produkte : RBC
Sortiment : X
GTIN (EAN) : 4012799322887
Hersteller: MAICO
RB-AKF Luftfilter, Ersatz
Artikelnummer: 0043.1602
Menge: 1,000 Stck

**10.2619 RB 300 / Luftfilter, Ersatz Ersatz-Aktivkohle-Luftfilter für zentrale Lüftungsgeräte Reco-Boxx 300**
Aktivkohlefilter F7 für Reco-Boxx 300 und 400.
Aktivkohle - Plisseefiltereinsatz mit eingearbeitetem
F7 Vorfiltervlies.
Wird anstelle des 'normalen' F7-Filters verwendet, wenn
Geruchsbelästigung in der Außenluft reduziert werden
soll.
Nur in Verbindung mit dem Einschubrahmen zu verwenden.
Technische Daten
Einbaulage : senkrecht / waagerecht
Material : Polyester
Gewicht : 0,4 kg
Gewicht mit Verpackung : 0,436 kg
Filterart : Aktivkohlefilter
Filterklasse : ePM1 >= 50%
Breite : 410 mm
Höhe : 45 mm
Tiefe : 170 mm
Breite mit Verpackung : 415 mm
Höhe mit Verpackung : 46 mm
Tiefe mit Verpackung : 170 mm
Verpackungseinheit : 1 Stück
Geeignet für Produkte : RB 300/400
Sortiment : X
GTIN (EAN) : 4012799322894
Hersteller: MAICO
RB 300 / 400-AKF Luftfilter, Ersatz
Artikelnummer: 0043.1603
Menge: 1,000 Stck

**10.2620 RBMax-GF Luftfilter, Ersatz Ersatz-Luftfilter für zentrale Lüftungsgeräte Reco-Boxx Max, Filterkla**
Luftfilter, Ersatz für zentrale Lüftungsgeräte
Reco-Boxx Max.
Plisseefiltereinsatz, Filterklasse ISO Coarse > 60%
(G4) für die Abluft.
Nur in Verbindung mit dem Einschubrahmen zu verwenden.
Technische Daten
Einbaulage : senkrecht / waagerecht
Material : Polyester
Gewicht : 0,05 kg
Gewicht mit Verpackung : 0,455 kg
Filterart : Staubfilter
Filterklasse : ISO Coarse > 60%
Breite : 480 mm
Höhe : 20 mm
Tiefe : 280 mm
Breite mit Verpackung : 490 mm
Höhe mit Verpackung : 200 mm
Tiefe mit Verpackung : 290 mm
Verpackungseinheit : 10 Stück
Geeignet für Produkte : RBMax
Sortiment : X
GTIN (EAN) : 4012799324058
Hersteller: MAICO
RBMax-GFZ Luftfilter, Ersatz
Artikelnummer: 0043.1719
Menge: 1,000 Stck

**10.2621 RBMax-ES Luftfilter, Ersatz Ersatz-Luftfilter für zentrale Lüftungsgeräte Reco-Boxx Max, Filterkla**
Luftfilter, Ersatz für zentrale Lüftungsgeräte
Reco-Boxx Max.
Plisseefiltereinsatz, Filterklasse ePM1 >= 50% (F7) für
die Außenluft.
Nur in Verbindung mit dem Einschubrahmen zu verwenden.
Technische Daten
Einbaulage : senkrecht / waagerecht
Material : Polyester
Gewicht : 0,7 kg
Gewicht mit Verpackung : 0,79 kg
Filterart : Feinfilter / Pollenfilter
Filterklasse : ePM1 >= 50%
Breite : 460 mm
Höhe : 50 mm
Tiefe : 280 mm
Breite mit Verpackung : 466 mm
Höhe mit Verpackung : 57 mm
Tiefe mit Verpackung : 290 mm
Verpackungseinheit : 1 Stück
Geeignet für Produkte : RBMax
Sortiment : X
GTIN (EAN) : 4012799324065
Hersteller: MAICO
RBMax-ESRFF Luftfilter, Ersatz
Artikelnummer: 0043.1720
Menge: 1,000 Stck

**10.2622 RBMax-AK Luftfilter, Ersatz Ersatz-Aktivkohle-Luftfilter für zentrale Lüftungsgeräte Reco-Boxx Max**
Aktivkohlefilter F7 für Reco-Boxx Max. Aktivkohle -
Plisseefiltereinsatz mit eingearbeitetem F7
Vorfiltervlies.
Wird anstelle des 'normalen' F7-Filters verwendet, wenn
Geruchsbelästigung in der Außenluft reduziert werden
soll.
Nur in Verbindung mit dem Einschubrahmen zu verwenden.
Technische Daten
Einbaulage : senkrecht / waagerecht
Material : Polyester
Gewicht : 0,8 kg
Gewicht mit Verpackung : 0,82 kg
Filterart : Aktivkohlefilter
Filterklasse : ePM1 >= 50%
Breite : 460 mm
Höhe : 50 mm
Tiefe : 280 mm
Breite mit Verpackung : 468 mm
Höhe mit Verpackung : 53 mm
Tiefe mit Verpackung : 288 mm
Verpackungseinheit : 1 Stück
Geeignet für Produkte : RBMax
Sortiment : X
GTIN (EAN) : 4012799324072
Hersteller: MAICO
RBMax-AKF Luftfilter, Ersatz
Artikelnummer: 0043.1721
Menge: 1,000 Stck

**10.2623 RB-140 F Luftfilter, Ersatz Luftfilter, Ersatz, in Blechrahmen für zentrales Lüftungsgerät Reco-Bo**
Günstiger Filtertausch!
Staubfilter G4 in Blechrahmen für RB-140 Flat.
Technische Daten
Einbaulage : senkrecht / waagerecht
Material : Polyester
Farbe : unlackiert
Gewicht : 0,29 kg
Gewicht mit Verpackung : 0,293 kg
Filterart : Staubfilter
Filterklasse : ISO Coarse > 60%
Breite : 230 mm
Höhe : 20 mm
Tiefe : 220 mm
Breite mit Verpackung : 230 mm
Höhe mit Verpackung : 20 mm
Tiefe mit Verpackung : 220 mm
Verpackungseinheit : 1 Set (2 Stück)
Geeignet für Produkte : RB 140 Flat
Sortiment : X
GTIN (EAN) : 4012799322863
Hersteller: MAICO
RB-140 Flat-GF Luftfilter, Ersatz
Artikelnummer: 0043.1600
Menge: 1,000 Stck

**10.2624 RB-140 F Luftfilter, Ersatz Luftfilter, Ersatz, in Kunststoffrahmen für zentrales Lüftungsgerät Re**
Günstiger Filtertausch!
Feinfilter (Pollenfilter) F7 in Kunststoffrahmen für
RB-140 Flat. Optional zusätzlich für die
Außenluftfilterung.
Technische Daten
Einbaulage : senkrecht / waagerecht
Material : Polyester
Farbe : unlackiert
Gewicht : 0,29 kg
Gewicht mit Verpackung : 0,297 kg
Filterart : Feinfilter
Filterklasse : ePM1 >= 50%
Breite : 220 mm
Höhe : 55 mm
Tiefe : 210 mm
Breite mit Verpackung : 220 mm
Höhe mit Verpackung : 55 mm
Tiefe mit Verpackung : 210 mm
Verpackungseinheit : 1 Stück
Geeignet für Produkte : RB 140 Flat
Sortiment : X
GTIN (EAN) : 4012799322870
Hersteller: MAICO
RB-140 Flat-FF Luftfilter, Ersatz
Artikelnummer: 0043.1601
Menge: 1,000 Stck

**10.2625 RB-550 F Luftfilter, Ersatz Luftfilter, Ersatz, Set RB-550 Flat-H, Aerex-Vorgänger Art.-Nr.: 0043.**
Luftfilter, Ersatz, das Plisseefilter-Set beinhaltet
zwei Filter für die RB-550 Flat-H:
1 Stück Abluftfilter ePM10 50% (M5)
1 Stück Außenluftfilter ePM1 70% (F7)
Sehr große Filterflächen sorgen für lange Standzeiten
und minimale Druckverluste.
Verschmutzte Filter können mit dem Hausmüll bzw.
Restmüll entsorgt werden.
Technische Daten
Einbaulage : senkrecht / waagerecht
Material : Polyester
Farbe : unlackiert
Gewicht : 2 kg
Gewicht mit Verpackung : 2,1 kg
Filterart : Feinfilter
Filterklasse : ePM1 70% / ePM10 50%
Breite : 872 mm
Höhe : 592 mm
Tiefe : 300 mm
Breite mit Verpackung : 875 mm
Höhe mit Verpackung : 594 mm
Tiefe mit Verpackung : 302 mm
Verpackungseinheit : 2 Stück
Geeignet für Produkte : RB-550 Flat-H
Sortiment : X
GTIN (EAN) : 4012799322900
Hersteller: MAICO
RB-550 Flat-H M5/F7 Luftfilter, Ersatz
Artikelnummer: 0043.1604
Menge: 1,000 Stck

**10.2626 RB-550 F Luftfilter, Ersatz Luftfilter, Ersatz, Set RB-550 Flat-H, Aerex-Vorgänger Art.-Nr.: 0043.**
Luftfilter, Ersatz, das Plisseefilter-Set beinhaltet
zwei Filter für die RB-550 Flat-H:
1 Stück Abluftfilter ePM10 50% (M5)
1 Stück Außenluftfilter ePM10 50% (M5)
Sehr große Filterflächen sorgen für lange Standzeiten
und minimale Druckverluste.
Verschmutzte Filter können mit dem Hausmüll bzw.
Restmüll entsorgt werden.
Technische Daten
Einbaulage : senkrecht / waagerecht
Material : Polyester
Farbe : unlackiert
Gewicht : 1,5 kg
Gewicht mit Verpackung : 1,6 kg
Filterart : Feinfilter
Filterklasse : ePM10 50% (M5)
Breite : 333 mm
Höhe : 286 mm
Tiefe : 50 mm
Breite mit Verpackung : 335 mm
Höhe mit Verpackung : 288 mm
Tiefe mit Verpackung : 52 mm
Verpackungseinheit : 2 Stück
Geeignet für Produkte : RB-550 Flat-H
Sortiment : X
GTIN (EAN) : 4012799322917
Hersteller: MAICO
RB-550 Flat-H M5/M5 Luftfilter, Ersatz
Artikelnummer: 0043.1605
Menge: 1,000 Stck

**10.2627 RB-650 F Luftfilter, Ersatz Luftfilter, Ersatz, Set RB-650 Flat-H, Aerex-Vorgänger Art.-Nr.: 0043.**
Luftfilter, Ersatz, das Plisseefilter-Set beinhaltet
zwei Filter für die RB-650 Flat-H:
1 Stück Abluftfilter ePM10 50% (M5)
1 Stück Außenluftfilter ePM1 70% (F7)
Sehr große Filterflächen sorgen für lange Standzeiten
und minimale Druckverluste.
Verschmutzte Filter können mit dem Hausmüll bzw.
Restmüll entsorgt werden.
Technische Daten
Einbaulage : senkrecht / waagerecht
Material : Polyester
Farbe : unlackiert
Gewicht : 2 kg
Gewicht mit Verpackung : 2,1 kg
Filterart : Feinfilter
Filterklasse : ePM1 70% / ePM10 50%
Breite : 438 mm
Höhe : 286 mm
Tiefe : 50 mm
Breite mit Verpackung : 440 mm
Höhe mit Verpackung : 288 mm
Tiefe mit Verpackung : 52 mm
Verpackungseinheit : 2 Stück
Geeignet für Produkte : RB-650 Flat-H
Sortiment : X
GTIN (EAN) : 4012799322924
Hersteller: MAICO
RB-650 Flat-H M5/F7 Luftfilter, Ersatz
Artikelnummer: 0043.1606
Menge: 1,000 Stck

**10.2628 RB-650 F Luftfilter, Ersatz Luftfilter, Ersatz, Set RB-650 Flat-H, Aerex-Vorgänger Art.-Nr.: 0043.**
Luftfilter, Ersatz, das Plisseefilter-Set beinhaltet
zwei Filter für die RB-650 Flat-H:
1 Stück Abluftfilter ePM10 50% (M5)
1 Stück Außenluftfilter ePM10 50% (M5)
Sehr große Filterflächen sorgen für lange Standzeiten
und minimale Druckverluste.
Verschmutzte Filter können mit dem Hausmüll bzw.
Restmüll entsorgt werden.
Technische Daten
Einbaulage : senkrecht / waagerecht
Material : Polyester
Farbe : unlackiert
Gewicht : 1,8 kg
Gewicht mit Verpackung : 1,9 kg
Filterart : Feinfilter
Filterklasse : ePM10 50% (M5)
Breite : 438 mm
Höhe : 286 mm
Tiefe : 50 mm
Breite mit Verpackung : 440 mm
Höhe mit Verpackung : 288 mm
Tiefe mit Verpackung : 52 mm
Verpackungseinheit : 2 Stück
Geeignet für Produkte : RB-650 Flat-H
Sortiment : X
GTIN (EAN) : 4012799322931
Hersteller: MAICO
RB-650 Flat-H M5/M5 Luftfilter, Ersatz
Artikelnummer: 0043.1607
Menge: 1,000 Stck

**10.2629 RB-1000 Luftfilter, Ersatz Luftfilter, Ersatz, Set RB-1000 Flat-H, Aerex-Vorgänger Art.-Nr.: 0043**
Luftfilter, Ersatz, das Taschenfilter-Set beinhaltet
zwei Filter für die RB-1000 Flat-H:
1 Stück Abluftfilter ePM10 50% (M5)
1 Stück Außenluftfilter ePM1 70% (F7)
Sehr große Filterflächen sorgen für lange Standzeiten
und minimale Druckverluste.
Verschmutzte Filter können mit dem Hausmüll bzw.
Restmüll entsorgt werden.
Technische Daten
Einbaulage : senkrecht / waagerecht
Material : Polyester
Farbe : unlackiert
Gewicht : 2 kg
Gewicht mit Verpackung : 2,1 kg
Filterart : Feinfilter
Filterklasse : ePM1 70% / ePM10 50%
Breite : 415 mm
Höhe : 362 mm
Tiefe : 300 mm
Breite mit Verpackung : 417 mm
Höhe mit Verpackung : 364 mm
Tiefe mit Verpackung : 302 mm
Verpackungseinheit : 2 Stück
Geeignet für Produkte : RB-1000 Flat-H
Sortiment : X
GTIN (EAN) : 4012799322948
Hersteller: MAICO
RB-1000 Flat-H M5/F7 Luftfilter, Ersatz
Artikelnummer: 0043.1608
Menge: 1,000 Stck

**10.2630 RB-1400 Luftfilter, Ersatz Luftfilter, Ersatz, Set RB-1400 Flat-H, Aerex-Vorgänger Art.-Nr.: 0043**
Luftfilter, Ersatz, das Taschenfilter-Set beinhaltet
zwei Filter für die RB-1400 Flat-H:
1 Stück Abluftfilter ePM10 50% (M5)
1 Stück Außenluftfilter ePM1 70% (F7)
Sehr große Filterflächen sorgen für lange Standzeiten
und minimale Druckverluste.
Verschmutzte Filter können mit dem Hausmüll bzw.
Restmüll entsorgt werden.
Technische Daten
Einbaulage : senkrecht / waagerecht
Material : Polyester
Farbe : unlackiert
Gewicht : 2,2 kg
Gewicht mit Verpackung : 2,3 kg
Filterart : Feinfilter
Filterklasse : ePM1 70% / ePM10 50%
Breite : 585 mm
Höhe : 362 mm
Tiefe : 300 mm
Breite mit Verpackung : 587 mm
Höhe mit Verpackung : 364 mm
Tiefe mit Verpackung : 302 mm
Verpackungseinheit : 2 Stück
Geeignet für Produkte : RB-1400 Flat-H
Sortiment : X
GTIN (EAN) : 4012799322955
Hersteller: MAICO
RB-1400 Flat-H M5/F7 Luftfilter, Ersatz
Artikelnummer: 0043.1609
Menge: 1,000 Stck

**10.2631 RB-1700 Luftfilter, Ersatz Luftfilter, Ersatz, Set RB-1700 Flat-H, Aerex-Vorgänger Art.-Nr.: 0043**
Luftfilter, Ersatz, das Taschenfilter-Set beinhaltet
zwei Filter für die RB-1700 Flat-H:
1 Stück Abluftfilter ePM10 50% (M5)
1 Stück Außenluftfilter ePM1 70% (F7)
Sehr große Filterflächen sorgen für lange Standzeiten
und minimale Druckverluste.
Verschmutzte Filter können mit dem Hausmüll bzw.
Restmüll entsorgt werden.
Technische Daten
Einbaulage : senkrecht / waagerecht
Material : Polyester
Farbe : unlackiert
Gewicht : 2,4 kg
Gewicht mit Verpackung : 2,5 kg
Filterart : Feinfilter
Filterklasse : ePM1 70% / ePM10 50%
Breite : 885 mm
Höhe : 362 mm
Tiefe : 300 mm
Breite mit Verpackung : 887 mm
Höhe mit Verpackung : 364 mm
Tiefe mit Verpackung : 302 mm
Verpackungseinheit : 2 Stück
Geeignet für Produkte : RB-1700 Flat-H
Sortiment : X
GTIN (EAN) : 4012799322962
Hersteller: MAICO
RB-1700 Flat-H M5/F7 Luftfilter, Ersatz
Artikelnummer: 0043.1610
Menge: 1,000 Stck

**10.2632 RB-2100/ Luftfilter, Ersatz Luftfilter, Ersatz, Set RB-2100 und RB-2500 Flat-H, Aerex-Vorgänger Ar**
Luftfilter, Ersatz, das Taschenfilter-Set beinhaltet
zwei Filter für die RB-2100/2500 Flat-H:
1 Stück Abluftfilter ePM10 50% (M5)
1 Stück Außenluftfilter ePM1 70% (F7)
Sehr große Filterflächen sorgen für lange Standzeiten
und minimale Druckverluste.
Verschmutzte Filter können mit dem Hausmüll bzw.
Restmüll entsorgt werden.
Technische Daten
Einbaulage : senkrecht / waagerecht
Material : Polyester
Farbe : unlackiert
Gewicht : 2,6 kg
Gewicht mit Verpackung : 2,7 kg
Filterart : Feinfilter
Filterklasse : ePM1 70% / ePM10 50%
Breite : 882 mm
Höhe : 438 mm
Tiefe : 300 mm
Breite mit Verpackung : 884 mm
Höhe mit Verpackung : 440 mm
Tiefe mit Verpackung : 302 mm
Verpackungseinheit : 2 Stück
Geeignet für Produkte : RB-2100/2500 Flat-H
Sortiment : X
GTIN (EAN) : 4012799322979
Hersteller: MAICO
RB-2100/2500 Flat-H M5/F7 Luftfilter, Ersatz
Artikelnummer: 0043.1611
Menge: 1,000 Stck

**10.2633 RB-2700 Luftfilter, Ersatz Luftfilter, Ersatz, Set RB-2700 Flat-H, Aerex-Vorgänger Art.-Nr.: 0043**
Luftfilter, Ersatz, das Taschenfilter-Set beinhaltet
zwei Filter für die RB-2700 Flat-H:
1 Stück Abluftfilter ePM10 50% (M5)
1 Stück Außenluftfilter ePM1 70% (F7)
Sehr große Filterflächen sorgen für lange Standzeiten
und minimale Druckverluste.
Verschmutzte Filter können mit dem Hausmüll bzw.
Restmüll entsorgt werden.
Technische Daten
Einbaulage : senkrecht / waagerecht
Material : Polyester
Farbe : unlackiert
Gewicht : 2,8 kg
Gewicht mit Verpackung : 2,9 kg
Filterart : Feinfilter
Filterklasse : ePM1 70% / ePM10 50%
Breite : 1.124 mm
Höhe : 438 mm
Tiefe : 300 mm
Breite mit Verpackung : 1.126 mm
Höhe mit Verpackung : 440 mm
Tiefe mit Verpackung : 302 mm
Verpackungseinheit : 2 Stück
Geeignet für Produkte : RB-2700 Flat-H
Sortiment : X
GTIN (EAN) : 4012799322986
Hersteller: MAICO
RB-2700 Flat-H M5/F7 Luftfilter, Ersatz
Artikelnummer: 0043.1612
Menge: 1,000 Stck

**10.2634 RB-3300/ Luftfilter, Ersatz Luftfilter, Ersatz, Set RB-3300/3700 Flat-H, Aerex-Vorgänger Art.-Nr.:**
Luftfilter, Ersatz, das Taschenfilter-Set beinhaltet
zwei Filter für die RB-3300/3700 Flat-H:
1 Stück Abluftfilter ePM10 50% (M5)
1 Stück Außenluftfilter ePM1 70% (F7)
Sehr große Filterflächen sorgen für lange Standzeiten
und minimale Druckverluste.
Verschmutzte Filter können mit dem Hausmüll bzw.
Restmüll entsorgt werden.
Technische Daten
Einbaulage : senkrecht / waagerecht
Material : Polyester
Farbe : unlackiert
Gewicht : 2,8 kg
Gewicht mit Verpackung : 2,9 kg
Filterart : Feinfilter
Filterklasse : ePM1 70% / ePM10 50%
Breite : 872 mm
Höhe : 592 mm
Tiefe : 300 mm
Breite mit Verpackung : 874 mm
Höhe mit Verpackung : 594 mm
Tiefe mit Verpackung : 302 mm
Verpackungseinheit : 2 Stück
Geeignet für Produkte : RB-3300/3700 Flat-H
Sortiment : X
GTIN (EAN) : 4012799322993
Hersteller: MAICO
RB-3300/3700 Flat-H M5/F7 Luftfilter, Ersatz
Artikelnummer: 0043.1613
Menge: 1,000 Stck

**10.2635 RB-450 F Luftfilter, Ersatz Luftfilter, Ersatz für zentrale Lüftungsgeräte Reco-Boxx 450 Flat. Fil**
Filter für die Reco-Boxx Flat-Reihe mit integriertem
Sommerbypass.
Sehr große Filterflächen sorgen für lange Standzeiten
und minimale Druckverluste.
Verschmutzte Filter können mit dem Hausmüll bzw.
Restmüll entsorgt werden.
Technische Daten
Einbaulage : senkrecht / waagerecht
Material : Polyester
Farbe : unlackiert
Gewicht : 0,25 kg
Gewicht mit Verpackung : 0,276 kg
Filterart : Grobfilter
Filterklasse : ISO Coarse > 60%
Breite : 285 mm
Höhe : 40 mm
Tiefe : 240 mm
Breite mit Verpackung : 288 mm
Höhe mit Verpackung : 44 mm
Tiefe mit Verpackung : 242 mm
Verpackungseinheit : 1 Stück
Geeignet für Produkte : RB 450 Flat
Sortiment : X
GTIN (EAN) : 4012799323006
Hersteller: MAICO
RB-450 Flat-GF Luftfilter, Ersatz
Artikelnummer: 0043.1614
Menge: 1,000 Stck

**10.2636 RB-450 F Luftfilter, Ersatz Luftfilter, Ersatz für zentrale Lüftungsgeräte Reco-Boxx 450 Flat, Fil**
Filter für die Reco-Boxx Flat-Reihe mit integriertem
Sommerbypass.
Sehr große Filterflächen sorgen für lange Standzeiten
und minimale Druckverluste.
Verschmutzte Filter können mit dem Hausmüll bzw.
Restmüll entsorgt werden.
Technische Daten
Einbaulage : senkrecht / waagerecht
Material : Polyester
Farbe : unlackiert
Gewicht : 0,25 kg
Gewicht mit Verpackung : 0,28 kg
Filterart : Feinfilter
Filterklasse : ePM2,5 70% (F7)
Breite : 285 mm
Höhe : 40 mm
Tiefe : 240 mm
Breite mit Verpackung : 290 mm
Höhe mit Verpackung : 46 mm
Tiefe mit Verpackung : 244 mm
Verpackungseinheit : 1 Stück
Geeignet für Produkte : RB 450 Flat
Sortiment : X
GTIN (EAN) : 4012799323013
Hersteller: MAICO
RB-450 Flat-FF Luftfilter, Ersatz
Artikelnummer: 0043.1615
Menge: 1,000 Stck

**10.2637 RB-450 F Luftfilter, Ersatz Luftfilter, Ersatz für zentrale Lüftungsgeräte Reco-Boxx 450 Flat, Fil**
Filter für die Reco-Boxx Flat-Reihe mit integriertem
Sommerbypass.
Sehr große Filterflächen sorgen für lange Standzeiten
und minimale Druckverluste.
Verschmutzte Filter können mit dem Hausmüll bzw.
Restmüll entsorgt werden.
Technische Daten
Einbaulage : senkrecht / waagerecht
Material : Polyester
Farbe : unlackiert
Gewicht : 0,25 kg
Gewicht mit Verpackung : 0,28 kg
Filterart : Feinfilter
Filterklasse : ePM10 65% (M5)
Breite : 285 mm
Höhe : 40 mm
Tiefe : 240 mm
Breite mit Verpackung : 288 mm
Höhe mit Verpackung : 44 mm
Tiefe mit Verpackung : 242 mm
Verpackungseinheit : 1 Stück
Geeignet für Produkte : RB 450 Flat
Sortiment : X
GTIN (EAN) : 4012799323020
Hersteller: MAICO
RB-450 Flat-M5 Luftfilter, Ersatz
Artikelnummer: 0043.1616
Menge: 1,000 Stck

**10.2638 RB-600 F Luftfilter, Ersatz Luftfilter, Ersatz für zentrale Lüftungsgeräte Reco-Boxx 600 Flat. Fil**
Filter für die Reco-Boxx Flat-Reihe mit integriertem
Sommerbypass.
Sehr große Filterflächen sorgen für lange Standzeiten
und minimale Druckverluste.
Verschmutzte Filter können mit dem Hausmüll bzw.
Restmüll entsorgt werden.
Technische Daten
Einbaulage : senkrecht / waagerecht
Material : Polyester
Farbe : unlackiert
Gewicht : 0,3 kg
Gewicht mit Verpackung : 0,365 kg
Filterart : Grobfilter
Filterklasse : ISO Coarse > 60%
Breite : 382 mm
Höhe : 45 mm
Tiefe : 258 mm
Breite mit Verpackung : 385 mm
Höhe mit Verpackung : 46 mm
Tiefe mit Verpackung : 260 mm
Verpackungseinheit : 1 Stück
Geeignet für Produkte : RB 600 Flat
Sortiment : X
GTIN (EAN) : 4012799323037
Hersteller: MAICO
RB-600 Flat-GF Luftfilter, Ersatz
Artikelnummer: 0043.1617
Menge: 1,000 Stck

**10.2639 RB-600 F Luftfilter, Ersatz Luftfilter, Ersatz für zentrale Lüftungsgeräte Reco-Boxx 600 Flat, Fil**
Filter für die Reco-Boxx Flat-Reihe mit integriertem
Sommerbypass.
Sehr große Filterflächen sorgen für lange Standzeiten
und minimale Druckverluste.
Verschmutzte Filter können mit dem Hausmüll bzw.
Restmüll entsorgt werden.
Technische Daten
Einbaulage : senkrecht / waagerecht
Material : Polyester
Farbe : unlackiert
Gewicht : 0,3 kg
Gewicht mit Verpackung : 0,43 kg
Filterart : Feinfilter
Filterklasse : ePM2,5 70% (F7)
Breite : 382 mm
Höhe : 45 mm
Tiefe : 258 mm
Breite mit Verpackung : 385 mm
Höhe mit Verpackung : 49 mm
Tiefe mit Verpackung : 260 mm
Verpackungseinheit : 1 Stück
Geeignet für Produkte : RB 600 Flat
Sortiment : X
GTIN (EAN) : 4012799323044
Hersteller: MAICO
RB-600 Flat-FF Luftfilter, Ersatz
Artikelnummer: 0043.1618
Menge: 1,000 Stck

**10.2640 RB-600 F Luftfilter, Ersatz Luftfilter, Ersatz für zentrale Lüftungsgeräte Reco-Boxx 600 Flat, Fil**
Filter für die Reco-Boxx Flat-Reihe mit integriertem
Sommerbypass.
Sehr große Filterflächen sorgen für lange Standzeiten
und minimale Druckverluste.
Verschmutzte Filter können mit dem Hausmüll bzw.
Restmüll entsorgt werden.
Technische Daten
Einbaulage : senkrecht / waagerecht
Material : Polyester
Farbe : unlackiert
Gewicht : 0,3 kg
Gewicht mit Verpackung : 0,37 kg
Filterart : Feinfilter
Filterklasse : ePM10 65% (M5)
Breite : 382 mm
Höhe : 45 mm
Tiefe : 258 mm
Breite mit Verpackung : 385 mm
Höhe mit Verpackung : 46 mm
Tiefe mit Verpackung : 260 mm
Verpackungseinheit : 1 Stück
Geeignet für Produkte : RB 600 Flat
Sortiment : X
GTIN (EAN) : 4012799323051
Hersteller: MAICO
RB-600 Flat-M5 Luftfilter, Ersatz
Artikelnummer: 0043.1619
Menge: 1,000 Stck

**10.2641 RB-1000 Luftfilter, Ersatz Luftfilter, Ersatz für zentrale Lüftungsgeräte Reco-Boxx 1000 Flat. Fi**
Filter für die Reco-Boxx Flat-Reihe mit integriertem
Sommerbypass.
Sehr große Filterflächen sorgen für lange Standzeiten
und minimale Druckverluste.
Verschmutzte Filter können mit dem Hausmüll bzw.
Restmüll entsorgt werden.
Technische Daten
Einbaulage : senkrecht / waagerecht
Material : Polyester
Farbe : unlackiert
Gewicht : 0,62 kg
Gewicht mit Verpackung : 0,628 kg
Filterart : Grobfilter
Filterklasse : ISO Coarse > 60%
Breite : 453 mm
Höhe : 45 mm
Tiefe : 332 mm
Breite mit Verpackung : 455 mm
Höhe mit Verpackung : 48 mm
Tiefe mit Verpackung : 335 mm
Verpackungseinheit : 1 Stück
Geeignet für Produkte : RB 1000 Flat
Sortiment : X
GTIN (EAN) : 4012799323068
Hersteller: MAICO
RB-1000 Flat-GF Luftfilter, Ersatz
Artikelnummer: 0043.1620
Menge: 1,000 Stck

**10.2642 RB-1000 Luftfilter, Ersatz Luftfilter, Ersatz für zentrale Lüftungsgeräte Reco-Boxx 1000 Flat, Fi**
Filter für die Reco-Boxx Flat-Reihe mit integriertem
Sommerbypass.
Sehr große Filterflächen sorgen für lange Standzeiten
und minimale Druckverluste.
Verschmutzte Filter können mit dem Hausmüll bzw.
Restmüll entsorgt werden.
Technische Daten
Einbaulage : senkrecht / waagerecht
Material : Polyester
Farbe : unlackiert
Gewicht : 0,62 kg
Gewicht mit Verpackung : 0,67 kg
Filterart : Feinfilter
Filterklasse : ePM2,5 70% (F7)
Breite : 453 mm
Höhe : 45 mm
Tiefe : 332 mm
Breite mit Verpackung : 456 mm
Höhe mit Verpackung : 47 mm
Tiefe mit Verpackung : 337 mm
Verpackungseinheit : 1 Stück
Geeignet für Produkte : RB 1000 Flat
Sortiment : X
GTIN (EAN) : 4012799323075
Hersteller: MAICO
RB-1000 Flat-FF Luftfilter, Ersatz
Artikelnummer: 0043.1621
Menge: 1,000 Stck

**10.2643 RB-1000 Luftfilter, Ersatz Luftfilter, Ersatz für zentrale Lüftungsgeräte Reco-Boxx 1000 Flat, Fi**
Filter für die Reco-Boxx Flat-Reihe mit integriertem
Sommerbypass.
Sehr große Filterflächen sorgen für lange Standzeiten
und minimale Druckverluste.
Verschmutzte Filter können mit dem Hausmüll bzw.
Restmüll entsorgt werden.
Technische Daten
Einbaulage : senkrecht / waagerecht
Material : Polyester
Farbe : unlackiert
Gewicht : 0,62 kg
Gewicht mit Verpackung : 0,63 kg
Filterart : Feinfilter
Filterklasse : ePM10 65% (M5)
Breite : 453 mm
Höhe : 45 mm
Tiefe : 332 mm
Breite mit Verpackung : 455 mm
Höhe mit Verpackung : 48 mm
Tiefe mit Verpackung : 335 mm
Verpackungseinheit : 1 Stück
Geeignet für Produkte : RB 1000 Flat
Sortiment : X
GTIN (EAN) : 4012799323082
Hersteller: MAICO
RB-1000 Flat-M5 Luftfilter, Ersatz
Artikelnummer: 0043.1622
Menge: 1,000 Stck

**10.2644 RB-1600 Luftfilter, Ersatz Luftfilter, Ersatz für zentrale Lüftungsgeräte Reco-Boxx 1600 Flat. Fi**
Filter für die Reco-Boxx Flat-Reihe mit integriertem
Sommerbypass.
Sehr große Filterflächen sorgen für lange Standzeiten
und minimale Druckverluste.
Verschmutzte Filter können mit dem Hausmüll bzw.
Restmüll entsorgt werden.
Technische Daten
Einbaulage : senkrecht / waagerecht
Material : Polyester
Farbe : unlackiert
Gewicht : 1,9 kg
Gewicht mit Verpackung : 1,93 kg
Filterart : Grobfilter
Filterklasse : ISO Coarse > 60%
Breite : 960 mm
Höhe : 50 mm
Tiefe : 340 mm
Breite mit Verpackung : 967 mm
Höhe mit Verpackung : 53 mm
Tiefe mit Verpackung : 343 mm
Verpackungseinheit : 1 Stück
Geeignet für Produkte : RB 1600 Flat
Sortiment : X
GTIN (EAN) : 4012799323099
Hersteller: MAICO
RB-1600 Flat-GF Luftfilter, Ersatz
Artikelnummer: 0043.1623
Menge: 1,000 Stck

**10.2645 RB-1600 Luftfilter, Ersatz Luftfilter, Ersatz für zentrale Lüftungsgeräte Reco-Boxx 1600 Flat, Fi**
Filter für die Reco-Boxx Flat-Reihe mit integriertem
Sommerbypass.
Sehr große Filterflächen sorgen für lange Standzeiten
und minimale Druckverluste.
Verschmutzte Filter können mit dem Hausmüll bzw.
Restmüll entsorgt werden.
Technische Daten
Einbaulage : senkrecht / waagerecht
Material : Polyester
Farbe : unlackiert
Gewicht : 1,9 kg
Gewicht mit Verpackung : 2,07 kg
Filterart : Feinfilter
Filterklasse : ePM2,5 70% (F7)
Breite : 960 mm
Höhe : 50 mm
Tiefe : 340 mm
Breite mit Verpackung : 965 mm
Höhe mit Verpackung : 53 mm
Tiefe mit Verpackung : 343 mm
Verpackungseinheit : 1 Stück
Geeignet für Produkte : RB 1600 Flat
Sortiment : X
GTIN (EAN) : 4012799323105
Hersteller: MAICO
RB-1600 Flat-FF Luftfilter, Ersatz
Artikelnummer: 0043.1624
Menge: 1,000 Stck

**10.2646 RB-1600 Luftfilter, Ersatz Luftfilter, Ersatz für zentrale Lüftungsgeräte Reco-Boxx 1600 Flat, Fi**
Filter für die Reco-Boxx Flat-Reihe mit integriertem
Sommerbypass.
Sehr große Filterflächen sorgen für lange Standzeiten
und minimale Druckverluste.
Verschmutzte Filter können mit dem Hausmüll bzw.
Restmüll entsorgt werden.
Technische Daten
Einbaulage : senkrecht / waagerecht
Material : Polyester
Farbe : unlackiert
Gewicht : 1,9 kg
Gewicht mit Verpackung : 1,93 kg
Filterart : Feinfilter
Filterklasse : ePM10 65% (M5)
Breite : 960 mm
Höhe : 50 mm
Tiefe : 340 mm
Breite mit Verpackung : 967 mm
Höhe mit Verpackung : 53 mm
Tiefe mit Verpackung : 343 mm
Verpackungseinheit : 1 Stück
Geeignet für Produkte : RB 1600 Flat
Sortiment : X
GTIN (EAN) : 4012799323112
Hersteller: MAICO
RB-1600 Flat-M5 Luftfilter, Ersatz
Artikelnummer: 0043.1625
Menge: 1,000 Stck

**10.2647 RB-2000 Luftfilter, Ersatz Luftfilter, Ersatz für zentrale Lüftungsgeräte Reco-Boxx 2000 Flat. Fi**
Filter für die Reco-Boxx Flat-Reihe mit integriertem
Sommerbypass.
Sehr große Filterflächen sorgen für lange Standzeiten
und minimale Druckverluste.
Verschmutzte Filter können mit dem Hausmüll bzw.
Restmüll entsorgt werden.
Technische Daten
Einbaulage : senkrecht / waagerecht
Material : Polyester
Farbe : unlackiert
Gewicht : 2,5 kg
Gewicht mit Verpackung : 2,57 kg
Filterart : Grobfilter
Filterklasse : ISO Coarse > 60%
Breite : 1.256 mm
Höhe : 50 mm
Tiefe : 343 mm
Breite mit Verpackung : 1.258 mm
Höhe mit Verpackung : 52 mm
Tiefe mit Verpackung : 345 mm
Verpackungseinheit : 1 Stück
Geeignet für Produkte : RB 2000 Flat
Sortiment : X
GTIN (EAN) : 4012799323129
Hersteller: MAICO
RB-2000 Flat-GF Luftfilter, Ersatz
Artikelnummer: 0043.1626
Menge: 1,000 Stck

**10.2648 RB-2000 Luftfilter, Ersatz Luftfilter, Ersatz für zentrale Lüftungsgeräte Reco-Boxx 2000 Flat, Fi**
Filter für die Reco-Boxx Flat-Reihe mit integriertem
Sommerbypass.
Sehr große Filterflächen sorgen für lange Standzeiten
und minimale Druckverluste.
Verschmutzte Filter können mit dem Hausmüll bzw.
Restmüll entsorgt werden.
Technische Daten
Einbaulage : senkrecht / waagerecht
Material : Polyester
Farbe : unlackiert
Gewicht : 2,5 kg
Gewicht mit Verpackung : 2,63 kg
Filterart : Feinfilter
Filterklasse : ePM2,5 70% (F7)
Breite : 1.256 mm
Höhe : 50 mm
Tiefe : 343 mm
Breite mit Verpackung : 1.258 mm
Höhe mit Verpackung : 52 mm
Tiefe mit Verpackung : 345 mm
Verpackungseinheit : 1 Stück
Geeignet für Produkte : RB 2000 Flat
Sortiment : X
GTIN (EAN) : 4012799323136
Hersteller: MAICO
RB-2000 Flat-FF Luftfilter, Ersatz
Artikelnummer: 0043.1627
Menge: 1,000 Stck

**10.2649 RB-2000 Luftfilter, Ersatz Luftfilter, Ersatz für zentrale Lüftungsgeräte Reco-Boxx 2000 Flat, Fi**
Filter für die Reco-Boxx Flat-Reihe mit integriertem
Sommerbypass.
Sehr große Filterflächen sorgen für lange Standzeiten
und minimale Druckverluste.
Verschmutzte Filter können mit dem Hausmüll bzw.
Restmüll entsorgt werden.
Technische Daten
Einbaulage : senkrecht / waagerecht
Material : Polyester
Farbe : unlackiert
Gewicht : 2,5 kg
Gewicht mit Verpackung : 2,57 kg
Filterart : Feinfilter
Filterklasse : ePM10 65% (M5)
Breite : 1.256 mm
Höhe : 50 mm
Tiefe : 343 mm
Breite mit Verpackung : 1.258 mm
Höhe mit Verpackung : 52 mm
Tiefe mit Verpackung : 345 mm
Verpackungseinheit : 1 Stück
Geeignet für Produkte : RB 2000 Flat
Sortiment : X
GTIN (EAN) : 4012799323143
Hersteller: MAICO
RB-2000 Flat-M5 Luftfilter, Ersatz
Artikelnummer: 0043.1628
Menge: 1,000 Stck

**10.2650 RB-1000 Luftfilter, Ersatz Luftfilter, Ersatz für zentrale Lüftungsgeräte Reco-Boxx 1000 Flat (bi**
Luftfilter, Ersatz, Plissee-Staubfilter G4 für die
RB-1000 Flat ohne Bypass mit der Art.-Nr.: 0040.0407
und 0040.0135
Sehr große Filterflächen sorgten für lange Standzeiten
und minimale Druckverluste.
Verschmutzte Filter können mit dem Hausmüll bzw.
Restmüll entsorgt werden.
Technische Daten
Einbaulage : senkrecht / waagerecht
Material : Polyester
Farbe : unlackiert
Gewicht : 0,62 kg
Gewicht mit Verpackung : 0,7 kg
Filterart : Staubfilter
Filterklasse : ISO Coarse > 60%
Breite : 453 mm
Höhe : 45 mm
Tiefe : 332 mm
Breite mit Verpackung : 466 mm
Höhe mit Verpackung : 46 mm
Tiefe mit Verpackung : 345 mm
Verpackungseinheit : 1 Stück
Geeignet für Produkte : RB 1000 Flat (bis 2011)
Sortiment : X
GTIN (EAN) : 4012799324096
Hersteller: MAICO
RB-1000 Flat-GF B2011 Luftfilter, Ersatz
Artikelnummer: 0043.1723
Menge: 1,000 Stck

**10.2651 RB-1000 Luftfilter, Ersatz Luftfilter, Ersatz für zentrale Lüftungsgeräte Reco-Boxx 1000 Flat (bi**
Luftfilter, Ersatz, Plissee-Feinfilter F7 für die
RB-1000 Flat ohne Bypass mit der Art.-Nr.: 0040.0407
und 0040.0135
Sehr große Filterflächen sorgen für lange Standzeiten
und minimale Druckverluste.
Verschmutzte Filter können mit dem Hausmüll bzw.
Restmüll entsorgt werden.
Technische Daten
Einbaulage : senkrecht / waagerecht
Material : Polyester
Farbe : unlackiert
Gewicht : 0,62 kg
Gewicht mit Verpackung : 0,7 kg
Filterart : Feinfilter
Filterklasse : ePM1 >= 50%
Breite : 453 mm
Höhe : 45 mm
Tiefe : 332 mm
Breite mit Verpackung : 466 mm
Höhe mit Verpackung : 46 mm
Tiefe mit Verpackung : 345 mm
Verpackungseinheit : 1 Stück
Geeignet für Produkte : RB 1000 Flat (bis 2011)
Sortiment : X
GTIN (EAN) : 4012799324102
Hersteller: MAICO
RB-1000 Flat-FF B2011 Luftfilter, Ersatz
Artikelnummer: 0043.1724
Menge: 1,000 Stck

**10.2652 RB-2000 Luftfilter, Ersatz Luftfilter, Ersatz für zentrale Lüftungsgeräte Reco-Boxx 2000 Flat (bi**
Luftfilter, Ersatz, Plissee-Staubfilter G4 für die
RB-2000 Flat ohne Bypass mit der Art.-Nr.: 0040.0408
und 0040.0136
Sehr große Filterflächen sorgten für lange Standzeiten
und minimale Druckverluste.
Verschmutzte Filter können mit dem Hausmüll bzw.
Restmüll entsorgt werden.
Technische Daten
Einbaulage : senkrecht / waagerecht
Material : Polyester
Farbe : unlackiert
Gewicht : 2,5 kg
Gewicht mit Verpackung : 2,6 kg
Filterart : Staubfilter
Filterklasse : ISO Coarse > 60%
Breite : 1.256 mm
Höhe : 50 mm
Tiefe : 343 mm
Breite mit Verpackung : 1.300 mm
Höhe mit Verpackung : 51 mm
Tiefe mit Verpackung : 350 mm
Verpackungseinheit : 1 Stück
Geeignet für Produkte : RB 2000 Flat (bis 2011)
Sortiment : X
GTIN (EAN) : 4012799324119
Hersteller: MAICO
RB-2000 Flat-GF B2011 Luftfilter, Ersatz
Artikelnummer: 0043.1725
Menge: 1,000 Stck

**10.2653 RB-2000 Luftfilter, Ersatz Luftfilter, Ersatz für zentrale Lüftungsgeräte Reco-Boxx 2000 Flat (bi**
Luftfilter, Ersatz, Plissee-Feinfilter F7 für die
RB-2000 Flat ohne Bypass mit der Art.-Nr.: 0040.0408
und 0040.0136
Sehr große Filterflächen sorgen für lange Standzeiten
und minimale Druckverluste.
Verschmutzte Filter können mit dem Hausmüll bzw.
Restmüll entsorgt werden.
Technische Daten
Einbaulage : senkrecht / waagerecht
Material : Polyester
Farbe : unlackiert
Gewicht : 2,5 kg
Gewicht mit Verpackung : 2,6 kg
Filterart : Feinfilter
Filterklasse : ePM1 >= 50%
Breite : 1.256 mm
Höhe : 50 mm
Tiefe : 343 mm
Breite mit Verpackung : 1.300 mm
Höhe mit Verpackung : 51 mm
Tiefe mit Verpackung : 350 mm
Verpackungseinheit : 1 Stück
Geeignet für Produkte : RB 2000 Flat (bis 2011)
Sortiment : X
GTIN (EAN) : 4012799324126
Hersteller: MAICO
RB-2000 Flat-FF B2011 Luftfilter, Ersatz
Artikelnummer: 0043.1726
Menge: 1,000 Stck

**10.2654 EVH-Flat Luftfilter, Ersatz Luftfilter, Ersatz für EVH-Flat, Filterklasse G4, 1 Stück, Aerex-Vorgä**
Luftfilter, Ersatz, Plissee-Staubfilter G4 für das
Elektro-Vorheizregister EVH-Flat
Sehr große Filterflächen sorgen für lange Standzeiten
und minimale Druckverluste.
Verschmutzte Filter können mit dem Hausmüll bzw.
Restmüll entsorgt werden.
Technische Daten
Einbaulage : senkrecht / waagerecht
Material : Polyester
Farbe : unlackiert
Gewicht : 0,54 kg
Gewicht mit Verpackung : 0,548 kg
Filterart : Staubfilter
Filterklasse : ISO Coarse > 60%
Breite : 780 mm
Höhe : 45 mm
Tiefe : 190 mm
Breite mit Verpackung : 783 mm
Höhe mit Verpackung : 46 mm
Tiefe mit Verpackung : 195 mm
Verpackungseinheit : 1 Stück
Geeignet für Produkte : EVH-Flat
Sortiment : X
GTIN (EAN) : 4012799324133
Hersteller: MAICO
EVH-Flat-GF Luftfilter, Ersatz
Artikelnummer: 0043.1727
Menge: 1,000 Stck

**10.2655 EF-S 750 Luftfilter, Ersatz Luftfilter, Ersatz, Set für Reco-Boxx 750 / 1000 / 1300 / 1600 ZXR, Ae**
Ersatz-Taschenfilter-Set, bestehend aus Außenluft- und
Abluftfilter.
Großzügig dimensionierte Filtertaschen für lange
Standzeit.
Klassifiziert nach DIN EN ISO 16890.
Technische Daten
Einbaulage : senkrecht / waagerecht
Material : Polyester
Farbe : unlackiert
Gewicht : 4 kg
Gewicht mit Verpackung : 4,5 kg
Filterart : Feinfilter
Filterklasse : ePM10 50% / ePM1 70%
Breite : 490 mm
Höhe : 517 mm
Tiefe : 380 mm
Breite mit Verpackung : 600 mm
Höhe mit Verpackung : 600 mm
Tiefe mit Verpackung : 400 mm
Verpackungseinheit : 2 Stück
Geeignet für Produkte : RB 750 / 1000 / 1300 / 1600 ZXR
Sortiment : X
GTIN (EAN) : 4012799323150
Hersteller: MAICO
EF-S 750/1000/1300/1600 ZXR Luftfilter, Ersatz
Artikelnummer: 0043.1629
Menge: 1,000 Stck

**10.2656 EF-S 180 Luftfilter, Ersatz Luftfilter, Ersatz, Set für Reco-Boxx 1800 ZXR, Aerex-Vorgänger Art.-N**
Ersatz-Taschenfilter-Set, bestehend aus Außenluft- und
Abluftfilter.
Großzügig dimensionierte Filtertaschen für lange
Standzeit.
Klassifiziert nach DIN EN ISO 16890.
Technische Daten
Einbaulage : senkrecht / waagerecht
Material : Polyester
Farbe : unlackiert
Gewicht : 4,3 kg
Gewicht mit Verpackung : 4,8 kg
Filterart : Feinfilter
Filterklasse : ePM10 50% / ePM1 70%
Breite : 592 mm
Höhe : 592 mm
Tiefe : 380 mm
Breite mit Verpackung : 600 mm
Höhe mit Verpackung : 600 mm
Tiefe mit Verpackung : 400 mm
Verpackungseinheit : 2 Stück
Geeignet für Produkte : RB 1800 ZXR
Sortiment : X
GTIN (EAN) : 4012799323167
Hersteller: MAICO
EF-S 1800 ZXR Luftfilter, Ersatz
Artikelnummer: 0043.1630
Menge: 1,000 Stck

**10.2657 EF-S 230 Luftfilter, Ersatz Luftfilter, Ersatz, Set für Reco-Boxx 2300 / 2700 / 2900 ZXR, Aerex-Vo**
Ersatz-Taschenfilter-Set, bestehend aus Außenluft- und
Abluftfilter.
Großzügig dimensionierte Filtertaschen für lange
Standzeit.
Klassifiziert nach DIN EN ISO 16890.
Technische Daten
Einbaulage : senkrecht / waagerecht
Material : Polyester
Farbe : unlackiert
Gewicht : 4,4 kg
Gewicht mit Verpackung : 5 kg
Filterart : Feinfilter
Filterklasse : ePM10 50% / ePM1 70%
Breite : 892 mm
Höhe : 592 mm
Tiefe : 360 mm
Breite mit Verpackung : 600 mm
Höhe mit Verpackung : 600 mm
Tiefe mit Verpackung : 400 mm
Verpackungseinheit : 2 Stück
Geeignet für Produkte : RB 2300 / 2700 / 2900 ZXR
Sortiment : X
GTIN (EAN) : 4012799323174
Hersteller: MAICO
EF-S 2300/2700/2900 ZXR Luftfilter, Ersatz
Artikelnummer: 0043.1631
Menge: 1,000 Stck

**10.2658 EF-S 320 Luftfilter, Ersatz Luftfilter, Ersatz, Set für Reco-Boxx 3200 ZXR, Aerex-Vorgänger Art.-N**
Ersatz-Taschenfilter-Set, bestehend aus Außenluft- und
Abluftfilter.
Großzügig dimensionierte Filtertaschen für lange
Standzeit.
Klassifiziert nach DIN EN ISO 16890.
Technische Daten
Einbaulage : senkrecht / waagerecht
Material : Polyester
Farbe : unlackiert
Gewicht : 5 kg
Gewicht mit Verpackung : 5,5 kg
Filterart : Feinfilter
Filterklasse : ePM10 50% / ePM1 70%
Breite : 1.184 mm
Höhe : 1.184 mm
Tiefe : 380 mm
Breite mit Verpackung : 600 mm
Höhe mit Verpackung : 600 mm
Tiefe mit Verpackung : 400 mm
Verpackungseinheit : 2 Stück
Geeignet für Produkte : RB 3200 ZXR
Sortiment : X
GTIN (EAN) : 4012799323181
Hersteller: MAICO
EF-S 3200 ZXR Luftfilter, Ersatz
Artikelnummer: 0043.1632
Menge: 1,000 Stck

**10.2659 EF-S 420 Luftfilter, Ersatz Luftfilter, Ersatz, Set für Reco-Boxx 4200 ZXR, Aerex-Vorgänger Art.-N**
Ersatz-Taschenfilter-Set, bestehend aus Außenluft- und
Abluftfilter.
Großzügig dimensionierte Filtertaschen für lange
Standzeit.
Klassifiziert nach DIN EN ISO 16890.
Technische Daten
Einbaulage : senkrecht / waagerecht
Material : Polyester
Farbe : unlackiert
Gewicht : 5 kg
Gewicht mit Verpackung : 5,5 kg
Filterart : Feinfilter
Filterklasse : ePM10 50% / ePM1 70%
Breite : 1.184 mm
Höhe : 1.184 mm
Tiefe : 380 mm
Breite mit Verpackung : 600 mm
Höhe mit Verpackung : 600 mm
Tiefe mit Verpackung : 400 mm
Verpackungseinheit : 2 Stück
Geeignet für Produkte : RB 4200 ZXR
Sortiment : X
GTIN (EAN) : 4012799323198
Hersteller: MAICO
EF-S 4200 ZXR Luftfilter, Ersatz
Artikelnummer: 0043.1633
Menge: 1,000 Stck

**10.2660 EF-S 470 Luftfilter, Ersatz Luftfilter, Ersatz, Set für Reco-Boxx 4700 ZXR, Aerex-Vorgänger Art.-N**
Ersatz-Taschenfilter-Set, bestehend aus Außenluft- und
Abluftfilter.
Großzügig dimensionierte Filtertaschen für lange
Standzeit.
Klassifiziert nach DIN EN ISO 16890.
Technische Daten
Einbaulage : senkrecht / waagerecht
Material : Polyester
Farbe : unlackiert
Gewicht : 5,2 kg
Gewicht mit Verpackung : 5,7 kg
Filterart : Feinfilter
Filterklasse : ePM10 50% / ePM1 70%
Breite : 1.184 mm
Höhe : 1.384 mm
Tiefe : 380 mm
Breite mit Verpackung : 600 mm
Höhe mit Verpackung : 600 mm
Tiefe mit Verpackung : 400 mm
Verpackungseinheit : 2 Stück
Geeignet für Produkte : RB 4700 ZXR
Sortiment : X
GTIN (EAN) : 4012799323204
Hersteller: MAICO
EF-S 4700 ZXR Luftfilter, Ersatz
Artikelnummer: 0043.1634
Menge: 1,000 Stck

**10.2661 EF-S 620 Luftfilter, Ersatz Luftfilter, Ersatz, Set für Reco-Boxx 6200 ZXR, Aerex-Vorgänger Art.-N**
Ersatz-Taschenfilter-Set, bestehend aus Außenluft- und
Abluftfilter.
Großzügig dimensionierte Filtertaschen für lange
Standzeit.
Klassifiziert nach DIN EN ISO 16890.
Technische Daten
Einbaulage : senkrecht / waagerecht
Material : Polyester
Farbe : unlackiert
Gewicht : 6 kg
Gewicht mit Verpackung : 6,5 kg
Filterart : Feinfilter
Filterklasse : ePM10 50% / ePM1 70%
Breite : 1.524 mm
Höhe : 2.076 mm
Tiefe : 380 mm
Breite mit Verpackung : 600 mm
Höhe mit Verpackung : 600 mm
Tiefe mit Verpackung : 400 mm
Verpackungseinheit : 2 Stück
Geeignet für Produkte : RB 6200 ZXR
Sortiment : X
GTIN (EAN) : 4012799323211
Hersteller: MAICO
EF-S 6200 ZXR Luftfilter, Ersatz
Artikelnummer: 0043.1635
Menge: 1,000 Stck

**10.2662 EF-S 700 Luftfilter, Ersatz Luftfilter, Ersatz, Set für Reco-Boxx 7000 ZXR, Aerex-Vorgänger Art.-N**
Ersatz-Taschenfilter-Set, bestehend aus Außenluft- und
Abluftfilter.
Großzügig dimensionierte Filtertaschen für lange
Standzeit.
Klassifiziert nach DIN EN ISO 16890.
Technische Daten
Einbaulage : senkrecht / waagerecht
Material : Polyester
Farbe : unlackiert
Gewicht : 8 kg
Gewicht mit Verpackung : 8,5 kg
Filterart : Feinfilter
Filterklasse : ePM10 50% / ePM1 70%
Breite : 1.776 mm
Höhe : 2.076 mm
Tiefe : 380 mm
Breite mit Verpackung : 600 mm
Höhe mit Verpackung : 600 mm
Tiefe mit Verpackung : 400 mm
Verpackungseinheit : 2 Stück
Geeignet für Produkte : RB 7000 ZXR
Sortiment : X
GTIN (EAN) : 4012799323228
Hersteller: MAICO
EF-S 7000 ZXR Luftfilter, Ersatz
Artikelnummer: 0043.1636
Menge: 1,000 Stck

**10.2663 VF 750/1 Luftfilter, Ersatz Luftfilter, Ersatz-Vorfilter für Reco-Boxx 750 / 100 / 1300 / 1600 ZXR**
Vorfilter ISO Coarse > 60% für Reco-Boxx ZXR Reihe ab
2020.
Technische Daten
Einbaulage : senkrecht / waagerecht
Material : Polyester
Farbe : unlackiert
Gewicht : 2,5 kg
Gewicht mit Verpackung : 3 kg
Filterart : Grobfilter
Filterklasse : ISO Coarse > 60%
Breite : 490 mm
Höhe : 517 mm
Tiefe : 50 mm
Breite mit Verpackung : 600 mm
Höhe mit Verpackung : 600 mm
Tiefe mit Verpackung : 400 mm
Verpackungseinheit : 1 Stück
Geeignet für Produkte : RB 750 / 1000 / 1300 / 1600 ZXR
Sortiment : X
GTIN (EAN) : 4012799323235
Hersteller: MAICO
VF 750/1000/1300/1600 ZXR Luftfilter, Ersatz
Artikelnummer: 0043.1637
Menge: 1,000 Stck

**10.2664 VF 1800 Luftfilter, Ersatz Luftfilter, Ersatz-Vorfilter für Reco-Boxx 1800 ZXR, Aerex-Vorgänger A**
Vorfilter ISO Coarse > 60% für Reco-Boxx ZXR Reihe ab
2020.
Technische Daten
Einbaulage : senkrecht / waagerecht
Material : Polyester
Farbe : unlackiert
Gewicht : 4 kg
Gewicht mit Verpackung : 4,5 kg
Filterart : Grobfilter
Filterklasse : ISO Coarse > 60%
Breite : 592 mm
Höhe : 592 mm
Tiefe : 50 mm
Breite mit Verpackung : 600 mm
Höhe mit Verpackung : 600 mm
Tiefe mit Verpackung : 200 mm
Verpackungseinheit : 1 Stück
Geeignet für Produkte : RB 1800 ZXR
Sortiment : X
GTIN (EAN) : 4012799323242
Hersteller: MAICO
VF 1800 ZXR Luftfilter, Ersatz
Artikelnummer: 0043.1638
Menge: 1,000 Stck

**10.2665 VF 2300/ Luftfilter, Ersatz Luftfilter, Ersatz-Vorfilter für Reco-Boxx 2300 / 2700 / 2900 ZXR, Aer**
Vorfilter ISO Coarse > 60% für Reco-Boxx ZXR Reihe ab
2020.
Technische Daten
Einbaulage : senkrecht / waagerecht
Material : Polyester
Farbe : unlackiert
Gewicht : 4,3 kg
Gewicht mit Verpackung : 4,8 kg
Filterart : Grobfilter
Filterklasse : ISO Coarse > 60%
Breite : 892 mm
Höhe : 592 mm
Tiefe : 50 mm
Breite mit Verpackung : 600 mm
Höhe mit Verpackung : 600 mm
Tiefe mit Verpackung : 200 mm
Verpackungseinheit : 1 Stück
Geeignet für Produkte : RB 2300 / 2700 / 2900 ZXR
Sortiment : X
GTIN (EAN) : 4012799323259
Hersteller: MAICO
VF 2300/2700/2900 ZXR Luftfilter, Ersatz
Artikelnummer: 0043.1639
Menge: 1,000 Stck

**10.2666 VF 3200 Luftfilter, Ersatz Luftfilter, Ersatz-Vorfilter für Reco-Boxx 3200 ZXR, Aerex-Vorgänger A**
Vorfilter ISO Coarse > 60% für Reco-Boxx ZXR Reihe ab
2020.
Technische Daten
Einbaulage : senkrecht / waagerecht
Material : Polyester
Farbe : unlackiert
Gewicht : 4,4 kg
Gewicht mit Verpackung : 4,9 kg
Filterart : Grobfilter
Filterklasse : ISO Coarse > 60%
Breite : 1.184 mm
Höhe : 1.184 mm
Tiefe : 50 mm
Breite mit Verpackung : 600 mm
Höhe mit Verpackung : 600 mm
Tiefe mit Verpackung : 200 mm
Verpackungseinheit : 1 Stück
Geeignet für Produkte : RB 3200 ZXR
Sortiment : X
GTIN (EAN) : 4012799323266
Hersteller: MAICO
VF 3200 ZXR Luftfilter, Ersatz
Artikelnummer: 0043.1640
Menge: 1,000 Stck

**10.2667 VF 4200 Luftfilter, Ersatz Luftfilter, Ersatz-Vorfilter für Reco-Boxx 4200 ZXR, Aerex-Vorgänger A**
Vorfilter ISO Coarse > 60% für Reco-Boxx ZXR Reihe ab
2020.
Technische Daten
Einbaulage : senkrecht / waagerecht
Material : Polyester
Farbe : unlackiert
Gewicht : 5 kg
Gewicht mit Verpackung : 5,5 kg
Filterart : Grobfilter
Filterklasse : ISO Coarse > 60%
Breite : 1.184 mm
Höhe : 1.184 mm
Tiefe : 50 mm
Breite mit Verpackung : 600 mm
Höhe mit Verpackung : 600 mm
Tiefe mit Verpackung : 200 mm
Verpackungseinheit : 1 Stück
Geeignet für Produkte : RB 4200 ZXR
Sortiment : X
GTIN (EAN) : 4012799323273
Hersteller: MAICO
VF 4200 ZXR Luftfilter, Ersatz
Artikelnummer: 0043.1641
Menge: 1,000 Stck

**10.2668 VF 4700 Luftfilter, Ersatz Luftfilter, Ersatz-Vorfilter für Reco-Boxx 4700 ZXR, Aerex-Vorgänger A**
Vorfilter ISO Coarse > 60% für Reco-Boxx ZXR Reihe ab
2020.
Technische Daten
Einbaulage : senkrecht / waagerecht
Material : Polyester
Farbe : unlackiert
Gewicht : 5 kg
Gewicht mit Verpackung : 5,5 kg
Filterart : Grobfilter
Filterklasse : ISO Coarse > 60%
Breite : 1.184 mm
Höhe : 1.384 mm
Tiefe : 50 mm
Breite mit Verpackung : 600 mm
Höhe mit Verpackung : 600 mm
Tiefe mit Verpackung : 200 mm
Verpackungseinheit : 1 Stück
Geeignet für Produkte : RB 4700 ZXR
Sortiment : X
GTIN (EAN) : 4012799323280
Hersteller: MAICO
VF 4700 ZXR Luftfilter, Ersatz
Artikelnummer: 0043.1642
Menge: 1,000 Stck

**10.2669 VF 6200 Luftfilter, Ersatz Luftfilter, Ersatz-Vorfilter für Reco-Boxx 6200 ZXR, Aerex-Vorgänger A**
Vorfilter ISO Coarse > 60% für Reco-Boxx ZXR Reihe ab
2020.
Technische Daten
Einbaulage : senkrecht / waagerecht
Material : Polyester
Farbe : unlackiert
Gewicht : 5,2 kg
Gewicht mit Verpackung : 6 kg
Filterart : Grobfilter
Filterklasse : ISO Coarse > 60%
Breite : 1.524 mm
Höhe : 2.076 mm
Tiefe : 50 mm
Breite mit Verpackung : 600 mm
Höhe mit Verpackung : 600 mm
Tiefe mit Verpackung : 200 mm
Verpackungseinheit : 1 Stück
Geeignet für Produkte : RB 6200 ZXR
Sortiment : X
GTIN (EAN) : 4012799323297
Hersteller: MAICO
VF 6200 ZXR Luftfilter, Ersatz
Artikelnummer: 0043.1643
Menge: 1,000 Stck

**10.2670 VF 7000 Luftfilter, Ersatz Luftfilter, Ersatz-Vorfilter für Reco-Boxx 7000 ZXR, Aerex-Vorgänger A**
Vorfilter ISO Coarse > 60% für Reco-Boxx ZXR Reihe ab
2020.
Technische Daten
Einbaulage : senkrecht / waagerecht
Material : Polyester
Farbe : unlackiert
Gewicht : 7 kg
Gewicht mit Verpackung : 8 kg
Filterart : Grobfilter
Filterklasse : ISO Coarse > 60%
Breite : 1.776 mm
Höhe : 2.076 mm
Tiefe : 50 mm
Breite mit Verpackung : 600 mm
Höhe mit Verpackung : 600 mm
Tiefe mit Verpackung : 200 mm
Verpackungseinheit : 1 Stück
Geeignet für Produkte : RB 7000 ZXR
Sortiment : X
GTIN (EAN) : 4012799323303
Hersteller: MAICO
VF 7000 ZXR Luftfilter, Ersatz
Artikelnummer: 0043.1644
Menge: 1,000 Stck

**10.2671 RB-800 Z Luftfilter, Ersatz Luftfilter, Ersatz für zentrale Lüftungsgeräte Reco-Boxx 800 ZX / ZXR.**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,4 kg
Gewicht mit Verpackung : 0,49 kg
Filterart : Grobfilter
Filterklasse : ISO Coarse > 60%
Breite : 460 mm
Höhe : 40 mm
Tiefe : 280 mm
Breite mit Verpackung : 463 mm
Höhe mit Verpackung : 47 mm
Tiefe mit Verpackung : 285 mm
Verpackungseinheit : 1 Stück
Geeignet für Produkte : RB 800 ZX
Sortiment : X
GTIN (EAN) : 4012799323310
Hersteller: MAICO
RB-800 ZX-GF Luftfilter, Ersatz
Artikelnummer: 0043.1645
Menge: 1,000 Stck

**10.2672 RB-800 Z Luftfilter, Ersatz Ersatz-Luftfilter für zentrale Lüftungsgeräte Reco-Boxx 800 ZX / ZXR,**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,4 kg
Gewicht mit Verpackung : 0,52 kg
Filterart : Feinfilter
Filterklasse : ePM2,5 70% (F7)
Breite : 460 mm
Höhe : 40 mm
Tiefe : 280 mm
Breite mit Verpackung : 470 mm
Höhe mit Verpackung : 50 mm
Tiefe mit Verpackung : 290 mm
Verpackungseinheit : 1 Stück
Geeignet für Produkte : RB 800 ZX
Sortiment : X
GTIN (EAN) : 4012799323327
Hersteller: MAICO
RB-800 ZX-FF Luftfilter, Ersatz
Artikelnummer: 0043.1646
Menge: 1,000 Stck

**10.2673 RB-800 Z Luftfilter, Ersatz Ersatz-Luftfilter für zentrale Lüftungsgeräte Reco-Boxx 800 ZXR, Filte**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,4 kg
Gewicht mit Verpackung : 0,945 kg
Filterart : Feinfilter
Filterklasse : ePM10 65% (M5)
Breite : 460 mm
Höhe : 40 mm
Tiefe : 280 mm
Breite mit Verpackung : 463 mm
Höhe mit Verpackung : 47 mm
Tiefe mit Verpackung : 285 mm
Verpackungseinheit : 1 Stück
Geeignet für Produkte : RB 800 ZX
Sortiment : X
GTIN (EAN) : 4012799323334
Hersteller: MAICO
RB-800 ZX-M5 Luftfilter, Ersatz
Artikelnummer: 0043.1647
Menge: 1,000 Stck

**10.2674 RB-1200 Luftfilter, Ersatz Ersatz-Luftfilter für zentrale Lüftungsgeräte Reco-Boxx 1200 ZX / ZXR.**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,9 kg
Gewicht mit Verpackung : 0,945 kg
Filterart : Grobfilter
Filterklasse : ISO Coarse > 60%
Breite : 820 mm
Höhe : 40 mm
Tiefe : 280 mm
Breite mit Verpackung : 825 mm
Höhe mit Verpackung : 49 mm
Tiefe mit Verpackung : 284 mm
Verpackungseinheit : 1 Stück
Geeignet für Produkte : RB 1200 ZX
Sortiment : X
GTIN (EAN) : 4012799323341
Hersteller: MAICO
RB-1200 ZX-GF Luftfilter, Ersatz
Artikelnummer: 0043.1648
Menge: 1,000 Stck

**10.2675 RB-1200 Luftfilter, Ersatz Luftfilter, Ersatz für zentrale Lüftungsgeräte Reco-Boxx 1200 ZX / ZXR**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,9 kg
Gewicht mit Verpackung : 1,07 kg
Filterart : Feinfilter
Filterklasse : ePM2,5 70% (F7)
Breite : 820 mm
Höhe : 40 mm
Tiefe : 280 mm
Breite mit Verpackung : 830 mm
Höhe mit Verpackung : 48 mm
Tiefe mit Verpackung : 292 mm
Verpackungseinheit : 1 Stück
Geeignet für Produkte : RB 1200 ZX
Sortiment : X
GTIN (EAN) : 4012799323358
Hersteller: MAICO
RB-1200 ZX-FF Luftfilter, Ersatz
Artikelnummer: 0043.1649
Menge: 1,000 Stck

**10.2676 RB-1200 Luftfilter, Ersatz Luftfilter, Ersatz für zentrale Lüftungsgeräte Reco-Boxx 1200 ZXR, Fil**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,9 kg
Gewicht mit Verpackung : 0,95 kg
Filterart : Feinfilter
Filterklasse : ePM10 65% (M5)
Breite : 820 mm
Höhe : 40 mm
Tiefe : 280 mm
Breite mit Verpackung : 825 mm
Höhe mit Verpackung : 49 mm
Tiefe mit Verpackung : 284 mm
Verpackungseinheit : 1 Stück
Geeignet für Produkte : RB 1200 ZX
Sortiment : X
GTIN (EAN) : 4012799323365
Hersteller: MAICO
RB-1200 ZX-M5 Luftfilter, Ersatz
Artikelnummer: 0043.1650
Menge: 1,000 Stck

**10.2677 RB-2000 Luftfilter, Ersatz Luftfilter, Ersatz für zentrale Lüftungsgeräte Reco-Boxx 2000 ZX / ZXR**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 1,4 kg
Gewicht mit Verpackung : 1,45 kg
Filterart : Grobfilter
Filterklasse : ISO Coarse > 60%
Breite : 490 mm
Höhe : 90 mm
Tiefe : 365 mm
Breite mit Verpackung : 495 mm
Höhe mit Verpackung : 90 mm
Tiefe mit Verpackung : 370 mm
Verpackungseinheit : 1 Set (2 Stück)
Geeignet für Produkte : RB 2000 ZX
Sortiment : X
GTIN (EAN) : 4012799323372
Hersteller: MAICO
RB-2000 ZX-GF Luftfilter, Ersatz
Artikelnummer: 0043.1651
Menge: 1,000 Stck

**10.2678 RB-2000 Luftfilter, Ersatz Luftfilter, Ersatz für zentrale Lüftungsgeräte Reco-Boxx 2000 ZX / ZXR**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 1,4 kg
Gewicht mit Verpackung : 1,51 kg
Filterart : Feinfilter
Filterklasse : ePM2,5 70% (F7)
Breite : 490 mm
Höhe : 90 mm
Tiefe : 365 mm
Breite mit Verpackung : 493 mm
Höhe mit Verpackung : 91 mm
Tiefe mit Verpackung : 368 mm
Verpackungseinheit : 1 Set (2 Stück)
Geeignet für Produkte : RB 2000 ZX
Sortiment : X
GTIN (EAN) : 4012799323389
Hersteller: MAICO
RB-2000 ZX-FF Luftfilter, Ersatz
Artikelnummer: 0043.1652
Menge: 1,000 Stck

**10.2679 RB-2000 Luftfilter, Ersatz Luftfilter, Ersatz für zentrale Lüftungsgeräte Reco-Boxx 2000 ZXR, Fil**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 1,4 kg
Gewicht mit Verpackung : 1,45 kg
Filterart : Feinfilter
Filterklasse : ePM10 65% (M5)
Breite : 490 mm
Höhe : 90 mm
Tiefe : 365 mm
Breite mit Verpackung : 495 mm
Höhe mit Verpackung : 90 mm
Tiefe mit Verpackung : 370 mm
Verpackungseinheit : 1 Set (2 Stück)
Geeignet für Produkte : RB 2000 ZX
Sortiment : X
GTIN (EAN) : 4012799323396
Hersteller: MAICO
RB-2000 ZX-M5 Luftfilter, Ersatz
Artikelnummer: 0043.1653
Menge: 1,000 Stck

**10.2680 RB-3500 Luftfilter, Ersatz Luftfilter, Ersatz für zentrale Lüftungsgeräte Reco-Boxx 3500 ZX / 300**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 1,8 kg
Gewicht mit Verpackung : 1,9 kg
Filterart : Grobfilter
Filterklasse : ISO Coarse > 60%
Breite : 670 mm
Höhe : 80 mm
Tiefe : 365 mm
Breite mit Verpackung : 680 mm
Höhe mit Verpackung : 86 mm
Tiefe mit Verpackung : 370 mm
Verpackungseinheit : 1 Set (2 Stück)
Geeignet für Produkte : RB 3500 / 3000 ZX
Sortiment : X
GTIN (EAN) : 4012799323402
Hersteller: MAICO
RB-3500 / 3000 ZX-GF Luftfilter, Ersatz
Artikelnummer: 0043.1654
Menge: 1,000 Stck

**10.2681 RB-3500 Luftfilter, Ersatz Luftfilter, Ersatz für zentrale Lüftungsgeräte Reco-Boxx 3500 ZX / 300**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 1,8 kg
Gewicht mit Verpackung : 1,98 kg
Filterart : Feinfilter
Filterklasse : ePM2,5 70% (F7)
Breite : 670 mm
Höhe : 80 mm
Tiefe : 365 mm
Breite mit Verpackung : 681 mm
Höhe mit Verpackung : 92 mm
Tiefe mit Verpackung : 370 mm
Verpackungseinheit : 1 Set (2 Stück)
Geeignet für Produkte : RB 3500 / 3000 ZX
Sortiment : X
GTIN (EAN) : 4012799323419
Hersteller: MAICO
RB-3500 / 3000 ZX-FF Luftfilter, Ersatz
Artikelnummer: 0043.1655
Menge: 1,000 Stck

**10.2682 RB-3000 Luftfilter, Ersatz Luftfilter, Ersatz für zentrale Lüftungsgeräte Reco-Boxx 3000 ZXR, Fil**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 1,8 kg
Gewicht mit Verpackung : 1,9 kg
Filterart : Feinfilter
Filterklasse : ePM10 65% (M5)
Breite : 670 mm
Höhe : 80 mm
Tiefe : 365 mm
Breite mit Verpackung : 680 mm
Höhe mit Verpackung : 86 mm
Tiefe mit Verpackung : 370 mm
Verpackungseinheit : 1 Set (2 Stück)
Geeignet für Produkte : RB 3500 / 3000 ZX
Sortiment : X
GTIN (EAN) : 4012799323426
Hersteller: MAICO
RB-3000 ZX-M5 Luftfilter, Ersatz
Artikelnummer: 0043.1656
Menge: 1,000 Stck

**10.2683 RB-4000 Luftfilter, Ersatz Luftfilter, Ersatz für zentrale Lüftungsgeräte Reco-Boxx 4000 ZX / ZXR**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 2,3 kg
Gewicht mit Verpackung : 2,47 kg
Filterart : Grobfilter
Filterklasse : ISO Coarse > 60%
Breite : 585 mm
Höhe : 130 mm
Tiefe : 360 mm
Breite mit Verpackung : 600 mm
Höhe mit Verpackung : 135 mm
Tiefe mit Verpackung : 366 mm
Verpackungseinheit : 1 Set (3 Stück)
Geeignet für Produkte : RB 4000 ZX
Sortiment : X
GTIN (EAN) : 4012799323433
Hersteller: MAICO
RB-4000 ZX-GF Luftfilter, Ersatz
Artikelnummer: 0043.1657
Menge: 1,000 Stck

**10.2684 RB-4000 Luftfilter, Ersatz Luftfilter, Ersatz für zentrale Lüftungsgeräte Reco-Boxx 4000 ZX / ZXR**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 2,3 kg
Gewicht mit Verpackung : 2,4 kg
Filterart : Feinfilter
Filterklasse : ePM2,5 70% (F7)
Breite : 585 mm
Höhe : 130 mm
Tiefe : 360 mm
Breite mit Verpackung : 572 mm
Höhe mit Verpackung : 140 mm
Tiefe mit Verpackung : 368 mm
Verpackungseinheit : 1 Set (3 Stück)
Geeignet für Produkte : RB 4000 ZX
Sortiment : X
GTIN (EAN) : 4012799323440
Hersteller: MAICO
RB-4000 ZX-FF Luftfilter, Ersatz
Artikelnummer: 0043.1658
Menge: 1,000 Stck

**10.2685 RB-4000 Luftfilter, Ersatz Luftfilter, Ersatz für zentrale Lüftungsgeräte Reco-Boxx 4000 ZXR, Fil**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 2,3 kg
Gewicht mit Verpackung : 2,47 kg
Filterart : Feinfilter
Filterklasse : ePM10 65% (M5)
Breite : 585 mm
Höhe : 130 mm
Tiefe : 360 mm
Breite mit Verpackung : 600 mm
Höhe mit Verpackung : 135 mm
Tiefe mit Verpackung : 366 mm
Verpackungseinheit : 1 Set (3 Stück)
Geeignet für Produkte : RB 4000 ZX
Sortiment : X
GTIN (EAN) : 4012799323457
Hersteller: MAICO
RB-4000 ZX-M5 Luftfilter, Ersatz
Artikelnummer: 0043.1659
Menge: 1,000 Stck

**10.2686 RB-5000 Luftfilter, Ersatz Luftfilter, Ersatz für zentrale Lüftungsgeräte Reco-Boxx 5000 ZX / ZXR**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 3,4 kg
Gewicht mit Verpackung : 3,55 kg
Filterart : Grobfilter
Filterklasse : ISO Coarse > 60%
Breite : 665 mm
Höhe : 130 mm
Tiefe : 495 mm
Breite mit Verpackung : 670 mm
Höhe mit Verpackung : 133 mm
Tiefe mit Verpackung : 500 mm
Verpackungseinheit : 1 Set (3 Stück)
Geeignet für Produkte : RB 5000 ZX
Sortiment : X
GTIN (EAN) : 4012799323464
Hersteller: MAICO
RB-5000 ZX-GF Luftfilter, Ersatz
Artikelnummer: 0043.1660
Menge: 1,000 Stck

**10.2687 RB-5000 Luftfilter, Ersatz Luftfilter, Ersatz für zentrale Lüftungsgeräte Reco-Boxx 5000 ZX / ZXR**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 3,4 kg
Gewicht mit Verpackung : 4,2 kg
Filterart : Feinfilter
Filterklasse : ePM2,5 70% (F7)
Breite : 665 mm
Höhe : 130 mm
Tiefe : 495 mm
Breite mit Verpackung : 670 mm
Höhe mit Verpackung : 135 mm
Tiefe mit Verpackung : 500 mm
Verpackungseinheit : 1 Set (3 Stück)
Geeignet für Produkte : RB 5000 ZX
Sortiment : X
GTIN (EAN) : 4012799323471
Hersteller: MAICO
RB-5000 ZX-FF Luftfilter, Ersatz
Artikelnummer: 0043.1661
Menge: 1,000 Stck

**10.2688 RB-5000 Luftfilter, Ersatz Luftfilter, Ersatz für zentrale Lüftungsgeräte Reco-Boxx 5000 ZXR, Fil**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 3,4 kg
Gewicht mit Verpackung : 3,55 kg
Filterart : Feinfilter
Filterklasse : ePM10 65% (M5)
Breite : 665 mm
Höhe : 130 mm
Tiefe : 495 mm
Breite mit Verpackung : 670 mm
Höhe mit Verpackung : 133 mm
Tiefe mit Verpackung : 500 mm
Verpackungseinheit : 1 Set (3 Stück)
Geeignet für Produkte : RB 5000 ZX
Sortiment : X
GTIN (EAN) : 4012799323488
Hersteller: MAICO
RB-5000 ZX-M5 Luftfilter, Ersatz
Artikelnummer: 0043.1662
Menge: 1,000 Stck

**10.2689 RB-6000 Luftfilter, Ersatz Luftfilter, Ersatz für zentrale Lüftungsgeräte Reco-Boxx 6000 ZX / ZXR**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 3,7 kg
Gewicht mit Verpackung : 3,8 kg
Filterart : Grobfilter
Filterklasse : ISO Coarse > 60%
Breite : 665 mm
Höhe : 130 mm
Tiefe : 495 mm
Breite mit Verpackung : 670 mm
Höhe mit Verpackung : 135 mm
Tiefe mit Verpackung : 500 mm
Verpackungseinheit : 1 Set (3 Stück)
Geeignet für Produkte : RB 6000 ZX
Sortiment : X
GTIN (EAN) : 4012799323495
Hersteller: MAICO
RB-6000 ZX-GF Luftfilter, Ersatz
Artikelnummer: 0043.1663
Menge: 1,000 Stck

**10.2690 RB-6000 Luftfilter, Ersatz Luftfilter, Ersatz für zentrale Lüftungsgeräte Reco-Boxx 6000 ZX / ZXR**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 3,7 kg
Gewicht mit Verpackung : 4,22 kg
Filterart : Feinfilter
Filterklasse : ePM2,5 70% (F7)
Breite : 665 mm
Höhe : 130 mm
Tiefe : 495 mm
Breite mit Verpackung : 670 mm
Höhe mit Verpackung : 137 mm
Tiefe mit Verpackung : 500 mm
Verpackungseinheit : 1 Set (3 Stück)
Geeignet für Produkte : RB 6000 ZX
Sortiment : X
GTIN (EAN) : 4012799323501
Hersteller: MAICO
RB-6000 ZX-FF Luftfilter, Ersatz
Artikelnummer: 0043.1664
Menge: 1,000 Stck

**10.2691 RB-6000 Luftfilter, Ersatz Luftfilter, Ersatz für zentrale Lüftungsgeräte Reco-Boxx 6000 ZXR, Fil**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 3,7 kg
Gewicht mit Verpackung : 3,8 kg
Filterart : Feinfilter
Filterklasse : ePM10 65% (M5)
Breite : 665 mm
Höhe : 130 mm
Tiefe : 495 mm
Breite mit Verpackung : 670 mm
Höhe mit Verpackung : 135 mm
Tiefe mit Verpackung : 500 mm
Verpackungseinheit : 1 Set (3 Stück)
Geeignet für Produkte : RB 6000 ZX
Sortiment : X
GTIN (EAN) : 4012799323518
Hersteller: MAICO
RB-6000 ZX-M5 Luftfilter, Ersatz
Artikelnummer: 0043.1665
Menge: 1,000 Stck

**10.2692 RB-450 Z Luftfilter, Ersatz Luftfilter, Ersatz für zentrale Lüftungsgeräte Reco-Boxx 450 ZXA. Filt**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,3 kg
Gewicht mit Verpackung : 0,41 kg
Filterart : Grobfilter
Filterklasse : ISO Coarse > 60%
Breite : 460 mm
Höhe : 40 mm
Tiefe : 200 mm
Breite mit Verpackung : 465 mm
Höhe mit Verpackung : 18 mm
Tiefe mit Verpackung : 200 mm
Verpackungseinheit : 1 Stück
Geeignet für Produkte : RB 450 ZXA
Sortiment : X
GTIN (EAN) : 4012799323525
Hersteller: MAICO
RB-450 ZXA-GF Luftfilter, Ersatz
Artikelnummer: 0043.1666
Menge: 1,000 Stck

**10.2693 RB-450 Z Luftfilter, Ersatz Luftfilter, Ersatz für zentrale Lüftungsgeräte Reco-Boxx 450 ZXA, Filt**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,3 kg
Gewicht mit Verpackung : 0,43 kg
Filterart : Feinfilter
Filterklasse : ePM2,5 70% (F7)
Breite : 460 mm
Höhe : 40 mm
Tiefe : 200 mm
Breite mit Verpackung : 465 mm
Höhe mit Verpackung : 48 mm
Tiefe mit Verpackung : 200 mm
Verpackungseinheit : 1 Stück
Geeignet für Produkte : RB 450 ZXA
Sortiment : X
GTIN (EAN) : 4012799323532
Hersteller: MAICO
RB-450 ZXA-FF Luftfilter, Ersatz
Artikelnummer: 0043.1667
Menge: 1,000 Stck

**10.2694 RB-800 Z Luftfilter, Ersatz Luftfilter, Ersatz für zentrale Lüftungsgeräte Reco-Boxx 800 ZXA. Filt**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,5 kg
Gewicht mit Verpackung : 0,58 kg
Filterart : Grobfilter
Filterklasse : ISO Coarse > 60%
Breite : 460 mm
Höhe : 40 mm
Tiefe : 280 mm
Breite mit Verpackung : 465 mm
Höhe mit Verpackung : 48 mm
Tiefe mit Verpackung : 282 mm
Verpackungseinheit : 1 Stück
Geeignet für Produkte : RB 800 ZXA
Sortiment : X
GTIN (EAN) : 4012799323549
Hersteller: MAICO
RB-800 ZXA-GF Luftfilter, Ersatz
Artikelnummer: 0043.1668
Menge: 1,000 Stck

**10.2695 RB-800 Z Luftfilter, Ersatz Luftfilter, Ersatz für zentrale Lüftungsgeräte Reco-Boxx 800 ZXA, Filt**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,5 kg
Gewicht mit Verpackung : 0,585 kg
Filterart : Feinfilter
Filterklasse : ePM2,5 70% (F7)
Breite : 460 mm
Höhe : 40 mm
Tiefe : 280 mm
Breite mit Verpackung : 465 mm
Höhe mit Verpackung : 47 mm
Tiefe mit Verpackung : 280 mm
Verpackungseinheit : 1 Stück
Geeignet für Produkte : RB 800 ZXA
Sortiment : X
GTIN (EAN) : 4012799323556
Hersteller: MAICO
RB-800 ZXA-FF Luftfilter, Ersatz
Artikelnummer: 0043.1669
Menge: 1,000 Stck

**10.2696 RB-800 Z Luftfilter, Ersatz Luftfilter, Ersatz für zentrale Lüftungsgeräte Reco-Boxx 800 ZXA, Filt**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,5 kg
Gewicht mit Verpackung : 0,58 kg
Filterart : Feinfilter
Filterklasse : ePM10 65% (M5)
Breite : 460 mm
Höhe : 40 mm
Tiefe : 280 mm
Breite mit Verpackung : 465 mm
Höhe mit Verpackung : 48 mm
Tiefe mit Verpackung : 282 mm
Verpackungseinheit : 1 Stück
Geeignet für Produkte : RB 800 ZXA
Sortiment : X
GTIN (EAN) : 4012799323563
Hersteller: MAICO
RB-800 ZXA-M5 Luftfilter, Ersatz
Artikelnummer: 0043.1670
Menge: 1,000 Stck

**10.2697 RB-1200 Luftfilter, Ersatz Luftfilter, Ersatz für zentrale Lüftungsgeräte Reco-Boxx 1200 ZXA. Fil**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,8 kg
Gewicht mit Verpackung : 0,84 kg
Filterart : Grobfilter
Filterklasse : ISO Coarse > 60%
Breite : 820 mm
Höhe : 40 mm
Tiefe : 280 mm
Breite mit Verpackung : 825 mm
Höhe mit Verpackung : 47 mm
Tiefe mit Verpackung : 287 mm
Verpackungseinheit : 1 Stück
Geeignet für Produkte : RB 2000 ZXA
Sortiment : X
GTIN (EAN) : 4012799323570
Hersteller: MAICO
RB-1200 ZXA-GF Luftfilter, Ersatz
Artikelnummer: 0043.1671
Menge: 1,000 Stck

**10.2698 RB-1200 Luftfilter, Ersatz Luftfilter, Ersatz für zentrale Lüftungsgeräte Reco-Boxx 1200 ZXA, Fil**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,8 kg
Gewicht mit Verpackung : 1,03 kg
Filterart : Feinfilter
Filterklasse : ePM2,5 70% (F7)
Breite : 820 mm
Höhe : 40 mm
Tiefe : 280 mm
Breite mit Verpackung : 825 mm
Höhe mit Verpackung : 49 mm
Tiefe mit Verpackung : 287 mm
Verpackungseinheit : 1 Stück
Geeignet für Produkte : RB 2000 ZXA
Sortiment : X
GTIN (EAN) : 4012799323587
Hersteller: MAICO
RB-1200 ZXA-FF Luftfilter, Ersatz
Artikelnummer: 0043.1672
Menge: 1,000 Stck

**10.2699 RB-1200 Luftfilter, Ersatz Luftfilter, Ersatz für zentrale Lüftungsgeräte Reco-Boxx 1200 ZXA, Fil**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,8 kg
Gewicht mit Verpackung : 0,9 kg
Filterart : Feinfilter
Filterklasse : ePM10 65% (M5)
Breite : 820 mm
Höhe : 40 mm
Tiefe : 280 mm
Breite mit Verpackung : 825 mm
Höhe mit Verpackung : 47 mm
Tiefe mit Verpackung : 587 mm
Verpackungseinheit : 1 Stück
Geeignet für Produkte : RB 2000 ZXA
Sortiment : X
GTIN (EAN) : 4012799323594
Hersteller: MAICO
RB-1200 ZXA-M5 Luftfilter, Ersatz
Artikelnummer: 0043.1673
Menge: 1,000 Stck

**10.2700 RB-2000 Luftfilter, Ersatz Luftfilter, Ersatz für zentrale Lüftungsgeräte Reco-Boxx 2000 ZXA. Fil**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 1,1 kg
Gewicht mit Verpackung : 1,206 kg
Filterart : Grobfilter
Filterklasse : ISO Coarse > 60%
Breite : 490 mm
Höhe : 90 mm
Tiefe : 360 mm
Breite mit Verpackung : 492 mm
Höhe mit Verpackung : 90 mm
Tiefe mit Verpackung : 367 mm
Verpackungseinheit : 1 Set (2 Stück)
Geeignet für Produkte : RB 2000 ZXA
Sortiment : X
GTIN (EAN) : 4012799323600
Hersteller: MAICO
RB-2000 ZXA-GF Luftfilter, Ersatz
Artikelnummer: 0043.1674
Menge: 1,000 Stck

**10.2701 RB-2000 Luftfilter, Ersatz Luftfilter, Ersatz für zentrale Lüftungsgeräte Reco-Boxx 2000 ZXA, Fil**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 1,1 kg
Gewicht mit Verpackung : 1,431 kg
Filterart : Feinfilter
Filterklasse : ePM2,5 70% (F7)
Breite : 490 mm
Höhe : 90 mm
Tiefe : 360 mm
Breite mit Verpackung : 492 mm
Höhe mit Verpackung : 90 mm
Tiefe mit Verpackung : 367 mm
Verpackungseinheit : 1 Set (2 Stück)
Geeignet für Produkte : RB 2000 ZXA
Sortiment : X
GTIN (EAN) : 4012799323617
Hersteller: MAICO
RB-2000 ZXA-FF Luftfilter, Ersatz
Artikelnummer: 0043.1675
Menge: 1,000 Stck

**10.2702 RB-2000 Luftfilter, Ersatz Luftfilter, Ersatz für zentrale Lüftungsgeräte Reco-Boxx 2000 ZXA, Fil**
Luftfilter, Ersatz passend für die in der Reco-Boxx
integrierten Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 1,8 kg
Gewicht mit Verpackung : 2 kg
Filterart : Feinfilter
Filterklasse : ePM10 65% (M5)
Breite : 490 mm
Höhe : 45 mm
Tiefe : 365 mm
Breite mit Verpackung : 500 mm
Höhe mit Verpackung : 100 mm
Tiefe mit Verpackung : 380 mm
Verpackungseinheit : 1 Set (2 Stück)
Geeignet für Produkte : RB 2000 ZXA
Sortiment : X
GTIN (EAN) : 4012799323624
Hersteller: MAICO
RB-2000 ZXA-M5 Luftfilter, Ersatz
Artikelnummer: 0043.1676
Menge: 1,000 Stck

**10.2703 EF-S 900 Luftfilter, Ersatz Ersatzfilter-Set für Reco-Boxx 900 ZXA, Aerex-Vorgänger Art.-Nr.: 0043**
Ersatzfilter-Set für Reco-Boxx ZXA Reihe ab 2021.
Technische Daten
Einbaulage : senkrecht / waagerecht
Material : Polyester
Farbe : unlackiert
Gewicht : 1 kg
Gewicht mit Verpackung : 1,3 kg
Filterart : Feinfilter
Filterklasse : ePM10 50% / ePM1 60%
Breite : 400 mm
Höhe : 380 mm
Tiefe : 100 mm
Breite mit Verpackung : 600 mm
Höhe mit Verpackung : 700 mm
Tiefe mit Verpackung : 300 mm
Verpackungseinheit : 2 Stück
Geeignet für Produkte : RB 900 ZXA
Sortiment : X
GTIN (EAN) : 4012799323631
Hersteller: MAICO
EF-S 900 ZXA Luftfilter, Ersatz
Artikelnummer: 0043.1677
Menge: 1,000 Stck

**10.2704 EF-S 150 Luftfilter, Ersatz Ersatzfilter-Set für Reco-Boxx 1500 ZXA, Aerex-Vorgänger Art.-Nr.: 004**
Ersatzfilter-Set für Reco-Boxx ZXA Reihe ab 2021.
Technische Daten
Einbaulage : senkrecht / waagerecht
Material : Polyester
Farbe : unlackiert
Gewicht : 1,5 kg
Gewicht mit Verpackung : 2 kg
Filterart : Feinfilter
Filterklasse : ePM10 50% / ePM1 60%
Breite : 510 mm
Höhe : 400 mm
Tiefe : 100 mm
Breite mit Verpackung : 600 mm
Höhe mit Verpackung : 700 mm
Tiefe mit Verpackung : 300 mm
Verpackungseinheit : 2 Stück
Geeignet für Produkte : RB 1500 ZXA
Sortiment : X
GTIN (EAN) : 4012799323648
Hersteller: MAICO
EF-S 1500 ZXA Luftfilter, Ersatz
Artikelnummer: 0043.1678
Menge: 1,000 Stck

**10.2705 EF-S 190 Luftfilter, Ersatz Ersatzfilter-Set für Reco-Boxx 1900 ZXA, Aerex-Vorgänger Art.-Nr.: 004**
Ersatzfilter-Set für Reco-Boxx ZXA Reihe ab 2021.
Technische Daten
Einbaulage : senkrecht / waagerecht
Material : Polyester
Farbe : unlackiert
Gewicht : 1,3 kg
Gewicht mit Verpackung : 2 kg
Filterart : Feinfilter
Filterklasse : ePM10 50% / ePM1 60%
Breite : 510 mm
Höhe : 600 mm
Tiefe : 50 mm
Breite mit Verpackung : 600 mm
Höhe mit Verpackung : 700 mm
Tiefe mit Verpackung : 300 mm
Verpackungseinheit : 2 Stück
Geeignet für Produkte : RB 1900 ZXA
Sortiment : X
GTIN (EAN) : 4012799323655
Hersteller: MAICO
EF-S 1900 ZXA Luftfilter, Ersatz
Artikelnummer: 0043.1679
Menge: 1,000 Stck

**10.2706 EF-S 250 Luftfilter, Ersatz Ersatzfilter-Set für Reco-Boxx 2500 ZXA, Aerex-Vorgänger Art.-Nr.: 004**
Ersatzfilter-Set für Reco-Boxx ZXA Reihe ab 2021.
Technische Daten
Einbaulage : senkrecht / waagerecht
Material : Polyester
Farbe : unlackiert
Gewicht : 2 kg
Gewicht mit Verpackung : 2,5 kg
Filterart : Feinfilter
Filterklasse : ePM10 50% / ePM1 60%
Breite : 510 mm
Höhe : 400 mm
Tiefe : 50 mm
Breite mit Verpackung : 600 mm
Höhe mit Verpackung : 700 mm
Tiefe mit Verpackung : 300 mm
Verpackungseinheit : 2 Stück
Geeignet für Produkte : RB 2500 ZXA
Sortiment : X
GTIN (EAN) : 4012799323662
Hersteller: MAICO
EF-S 2500 ZXA Luftfilter, Ersatz
Artikelnummer: 0043.1680
Menge: 1,000 Stck

**10.2707 EF-S 280 Luftfilter, Ersatz Ersatzfilter-Set für Reco-Boxx 2800 ZXA, Aerex-Vorgänger Art.-Nr.: 004**
Ersatzfilter-Set für Reco-Boxx ZXA Reihe ab 2021.
Technische Daten
Einbaulage : senkrecht / waagerecht
Material : Polyester
Farbe : unlackiert
Gewicht : 2 kg
Gewicht mit Verpackung : 2,5 kg
Filterart : Feinfilter
Filterklasse : ePM10 50% / ePM1 60%
Breite : 510 mm
Höhe : 400 mm
Tiefe : 50 mm
Breite mit Verpackung : 600 mm
Höhe mit Verpackung : 700 mm
Tiefe mit Verpackung : 300 mm
Verpackungseinheit : 2 Stück
Geeignet für Produkte : RB 2800 ZXA
Sortiment : X
GTIN (EAN) : 4012799323679
Hersteller: MAICO
EF-S 2800 ZXA Luftfilter, Ersatz
Artikelnummer: 0043.1681
Menge: 1,000 Stck

**10.2708 EF-S 370 Luftfilter, Ersatz Ersatzfilter-Set für Reco-Boxx 3700 ZXA, Aerex-Vorgänger Art.-Nr.: 004**
Ersatzfilter-Set für Reco-Boxx ZXA Reihe ab 2021.
Technische Daten
Einbaulage : senkrecht / waagerecht
Material : Polyester
Farbe : unlackiert
Gewicht : 3 kg
Gewicht mit Verpackung : 3,5 kg
Filterart : Feinfilter
Filterklasse : ePM10 50% / ePM1 60%
Breite : 510 mm
Höhe : 600 mm
Tiefe : 50 mm
Breite mit Verpackung : 600 mm
Höhe mit Verpackung : 700 mm
Tiefe mit Verpackung : 300 mm
Verpackungseinheit : 2 Stück
Geeignet für Produkte : RB 3700 ZXA
Sortiment : X
GTIN (EAN) : 4012799323686
Hersteller: MAICO
EF-S 3700 ZXA Luftfilter, Ersatz
Artikelnummer: 0043.1682
Menge: 1,000 Stck

**10.2709 VF 900 Z Luftfilter, Ersatz Vorfilter für Reco-Boxx 900 ZXA, Aerex-Vorgänger Art.-Nr.: 0043.1147**
Vorfilter für Reco-Boxx Reihe ZXA ab 2021.
Technische Daten
Einbaulage : senkrecht / waagerecht
Material : Polyester
Farbe : unlackiert
Gewicht : 1 kg
Gewicht mit Verpackung : 1,5 kg
Filterart : Grobfilter
Filterklasse : ISO Coarse > 60%
Breite : 400 mm
Höhe : 380 mm
Tiefe : 50 mm
Breite mit Verpackung : 600 mm
Höhe mit Verpackung : 700 mm
Tiefe mit Verpackung : 300 mm
Verpackungseinheit : 1 Stück
Geeignet für Produkte : RB 900 ZXA
Sortiment : X
GTIN (EAN) : 4012799323693
Hersteller: MAICO
VF 900 ZXA Luftfilter, Ersatz
Artikelnummer: 0043.1683
Menge: 1,000 Stck

**10.2710 VF 1500 Luftfilter, Ersatz Vorfilter für Reco-Boxx 1500 ZXA, Aerex-Vorgänger Art.-Nr.: 0043.1148**
Vorfilter für Reco-Boxx Reihe ZXA ab 2021.
Technische Daten
Einbaulage : senkrecht / waagerecht
Material : Polyester
Farbe : unlackiert
Gewicht : 1,5 kg
Gewicht mit Verpackung : 2 kg
Filterart : Grobfilter
Filterklasse : ISO Coarse > 60%
Breite : 510 mm
Höhe : 400 mm
Tiefe : 50 mm
Breite mit Verpackung : 600 mm
Höhe mit Verpackung : 700 mm
Tiefe mit Verpackung : 300 mm
Verpackungseinheit : 1 Stück
Geeignet für Produkte : RB 1500 ZXA
Sortiment : X
GTIN (EAN) : 4012799323709
Hersteller: MAICO
VF 1500 ZXA Luftfilter, Ersatz
Artikelnummer: 0043.1684
Menge: 1,000 Stck

**10.2711 VF 1900 Luftfilter, Ersatz Vorfilter für Reco-Boxx 1900 ZXA, Aerex-Vorgänger Art.-Nr.: 0043.1149**
Vorfilter für Reco-Boxx Reihe ZXA ab 2021.
Technische Daten
Einbaulage : senkrecht / waagerecht
Material : Polyester
Farbe : unlackiert
Gewicht : 1,8 kg
Gewicht mit Verpackung : 2,3 kg
Filterart : Grobfilter
Filterklasse : ISO Coarse > 60%
Breite : 510 mm
Höhe : 600 mm
Tiefe : 50 mm
Breite mit Verpackung : 600 mm
Höhe mit Verpackung : 700 mm
Tiefe mit Verpackung : 300 mm
Verpackungseinheit : 1 Stück
Geeignet für Produkte : RB 1900 ZXA
Sortiment : X
GTIN (EAN) : 4012799323716
Hersteller: MAICO
VF 1900 ZXA Luftfilter, Ersatz
Artikelnummer: 0043.1685
Menge: 1,000 Stck

**10.2712 VF 2500 Luftfilter, Ersatz Vorfilter für Reco-Boxx 2500 ZXA, Aerex-Vorgänger Art.-Nr.: 0043.1150**
Vorfilter für Reco-Boxx Reihe ZXA ab 2021.
Technische Daten
Einbaulage : senkrecht / waagerecht
Material : Polyester
Farbe : unlackiert
Gewicht : 3 kg
Gewicht mit Verpackung : 3,5 kg
Filterart : Grobfilter
Filterklasse : ISO Coarse > 60%
Breite : 510 mm
Höhe : 400 mm
Tiefe : 50 mm
Breite mit Verpackung : 600 mm
Höhe mit Verpackung : 700 mm
Tiefe mit Verpackung : 300 mm
Verpackungseinheit : 1 Stück
Geeignet für Produkte : RB 2500 ZXA
Sortiment : X
GTIN (EAN) : 4012799323723
Hersteller: MAICO
VF 2500 ZXA Luftfilter, Ersatz
Artikelnummer: 0043.1686
Menge: 1,000 Stck

**10.2713 VF 2800 Luftfilter, Ersatz Vorfilter für Reco-Boxx 2800 ZXA, Aerex-Vorgänger Art.-Nr.: 0043.1151**
Vorfilter für Reco-Boxx Reihe ZXA ab 2021.
Technische Daten
Einbaulage : senkrecht / waagerecht
Material : Polyester
Farbe : unlackiert
Gewicht : 3 kg
Gewicht mit Verpackung : 3,5 kg
Filterart : Grobfilter
Filterklasse : ISO Coarse > 60%
Breite : 510 mm
Höhe : 400 mm
Tiefe : 50 mm
Breite mit Verpackung : 600 mm
Höhe mit Verpackung : 700 mm
Tiefe mit Verpackung : 300 mm
Verpackungseinheit : 1 Stück
Geeignet für Produkte : RB 2800 ZXA
Sortiment : X
GTIN (EAN) : 4012799323730
Hersteller: MAICO
VF 2800 ZXA Luftfilter, Ersatz
Artikelnummer: 0043.1687
Menge: 1,000 Stck

**10.2714 VF 3700 Luftfilter, Ersatz Vorfilter für Reco-Boxx 3700 ZXA, Aerex-Vorgänger Art.-Nr.: 0043.1152**
Vorfilter für Reco-Boxx Reihe ZXA ab 2021.
Technische Daten
Einbaulage : senkrecht / waagerecht
Material : Polyester
Farbe : unlackiert
Gewicht : 4,5 kg
Gewicht mit Verpackung : 5 kg
Filterart : Grobfilter
Filterklasse : ISO Coarse > 60%
Breite : 510 mm
Höhe : 600 mm
Tiefe : 50 mm
Breite mit Verpackung : 600 mm
Höhe mit Verpackung : 700 mm
Tiefe mit Verpackung : 300 mm
Verpackungseinheit : 1 Stück
Geeignet für Produkte : RB 3700 ZXA
Sortiment : X
GTIN (EAN) : 4012799323747
Hersteller: MAICO
VF 3700 ZXA Luftfilter, Ersatz
Artikelnummer: 0043.1688
Menge: 1,000 Stck

**10.2715 CRB 450- Luftfilter, Ersatz Luftfilter, Ersatz für zentrale Lüftungsgeräte CRB 450. Filterklasse G**
Passend für die in der Reco-Boxx integrierten
Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,3 kg
Gewicht mit Verpackung : 0,345 kg
Filterart : Grobfilter
Filterklasse : ISO Coarse > 60%
Breite : 400 mm
Höhe : 45 mm
Tiefe : 200 mm
Breite mit Verpackung : 410 mm
Höhe mit Verpackung : 47 mm
Tiefe mit Verpackung : 200 mm
Verpackungseinheit : 1 Stück
Geeignet für Produkte : CRB 450
Sortiment : X
GTIN (EAN) : 4012799323754
Hersteller: MAICO
CRB 450-GF Luftfilter, Ersatz
Artikelnummer: 0043.1689
Menge: 1,000 Stck

**10.2716 CRB 450- Luftfilter, Ersatz Luftfilter, Ersatz für zentrale Lüftungsgeräte CRB 450, Filterklasse F**
Passend für die in der Reco-Boxx integrierten
Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,3 kg
Gewicht mit Verpackung : 0,36 kg
Filterart : Feinfilter
Filterklasse : ePM2,5 70% (F7)
Breite : 400 mm
Höhe : 45 mm
Tiefe : 200 mm
Breite mit Verpackung : 408 mm
Höhe mit Verpackung : 47 mm
Tiefe mit Verpackung : 200 mm
Verpackungseinheit : 1 Stück
Geeignet für Produkte : CRB 450
Sortiment : X
GTIN (EAN) : 4012799323761
Hersteller: MAICO
CRB 450-FF Luftfilter, Ersatz
Artikelnummer: 0043.1690
Menge: 1,000 Stck

**10.2717 CRB 450- Luftfilter, Ersatz Luftfilter, Ersatz für zentrale Lüftungsgeräte CRB 450, Filterklasse M**
Passend für die in der Reco-Boxx integrierten
Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,3 kg
Gewicht mit Verpackung : 0,35 kg
Filterart : Feinfilter
Filterklasse : ePM10 65% (M5)
Breite : 400 mm
Höhe : 45 mm
Tiefe : 200 mm
Breite mit Verpackung : 410 mm
Höhe mit Verpackung : 47 mm
Tiefe mit Verpackung : 200 mm
Verpackungseinheit : 1 Stück
Geeignet für Produkte : CRB 450
Sortiment : X
GTIN (EAN) : 4012799323778
Hersteller: MAICO
CRB 450-M5 Luftfilter, Ersatz
Artikelnummer: 0043.1691
Menge: 1,000 Stck

**10.2718 CRB 600- Luftfilter, Ersatz Luftfilter, Ersatz für zentrale Lüftungsgeräte CRB 600. Filterklasse G**
Passend für die in der Reco-Boxx integrierten
Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,3 kg
Gewicht mit Verpackung : 0,56 kg
Filterart : Grobfilter
Filterklasse : ISO Coarse > 60%
Breite : 400 mm
Höhe : 45 mm
Tiefe : 200 mm
Breite mit Verpackung : 470 mm
Höhe mit Verpackung : 47 mm
Tiefe mit Verpackung : 315 mm
Verpackungseinheit : 1 Stück
Geeignet für Produkte : CRB 600
Sortiment : X
GTIN (EAN) : 4012799323785
Hersteller: MAICO
CRB 600-GF Luftfilter, Ersatz
Artikelnummer: 0043.1692
Menge: 1,000 Stck

**10.2719 CRB 600- Luftfilter, Ersatz Luftfilter, Ersatz für zentrale Lüftungsgeräte CRB 600, Filterklasse F**
Passend für die in der Reco-Boxx integrierten
Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,5 kg
Gewicht mit Verpackung : 0,73 kg
Filterart : Feinfilter
Filterklasse : ePM2,5 70% (F7)
Breite : 470 mm
Höhe : 45 mm
Tiefe : 310 mm
Breite mit Verpackung : 470 mm
Höhe mit Verpackung : 47 mm
Tiefe mit Verpackung : 315 mm
Verpackungseinheit : 1 Stück
Geeignet für Produkte : CRB 600
Sortiment : X
GTIN (EAN) : 4012799323792
Hersteller: MAICO
CRB 600-FF Luftfilter, Ersatz
Artikelnummer: 0043.1693
Menge: 1,000 Stck

**10.2720 CRB 600- Luftfilter, Ersatz Luftfilter, Ersatz für zentrale Lüftungsgeräte CRB 600, Filterklasse M**
Passend für die in der Reco-Boxx integrierten
Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,5 kg
Gewicht mit Verpackung : 0,56 kg
Filterart : Feinfilter
Filterklasse : ePM10 65% (M5)
Breite : 470 mm
Höhe : 45 mm
Tiefe : 310 mm
Breite mit Verpackung : 470 mm
Höhe mit Verpackung : 47 mm
Tiefe mit Verpackung : 315 mm
Verpackungseinheit : 1 Stück
Geeignet für Produkte : CRB 600
Sortiment : X
GTIN (EAN) : 4012799323808
Hersteller: MAICO
CRB 600-M5 Luftfilter, Ersatz
Artikelnummer: 0043.1694
Menge: 1,000 Stck

**10.2721 CRB 800- Luftfilter, Ersatz Luftfilter, Ersatz für zentrale Lüftungsgeräte CRB 800. Filterklasse G**
Passend für die in der Reco-Boxx integrierten
Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,5 kg
Gewicht mit Verpackung : 0,052 kg
Filterart : Grobfilter
Filterklasse : ISO Coarse > 60%
Breite : 470 mm
Höhe : 45 mm
Tiefe : 310 mm
Breite mit Verpackung : 470 mm
Höhe mit Verpackung : 46 mm
Tiefe mit Verpackung : 315 mm
Verpackungseinheit : 1 Stück
Geeignet für Produkte : CRB 800
Sortiment : X
GTIN (EAN) : 4012799323815
Hersteller: MAICO
CRB 800-GF Luftfilter, Ersatz
Artikelnummer: 0043.1695
Menge: 1,000 Stck

**10.2722 CRB 800- Luftfilter, Ersatz Luftfilter, Ersatz für zentrale Lüftungsgeräte CRB 800, Filterklasse F**
Passend für die in der Reco-Boxx integrierten
Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,5 kg
Gewicht mit Verpackung : 0,71 kg
Filterart : Feinfilter
Filterklasse : ePM2,5 70% (F7)
Breite : 470 mm
Höhe : 45 mm
Tiefe : 310 mm
Breite mit Verpackung : 470 mm
Höhe mit Verpackung : 48 mm
Tiefe mit Verpackung : 315 mm
Verpackungseinheit : 1 Stück
Geeignet für Produkte : CRB 800
Sortiment : X
GTIN (EAN) : 4012799323822
Hersteller: MAICO
CRB 800-FF Luftfilter, Ersatz
Artikelnummer: 0043.1696
Menge: 1,000 Stck

**10.2723 CRB 800- Luftfilter, Ersatz Luftfilter, Ersatz für zentrale Lüftungsgeräte CRB 800, Filterklasse M**
Passend für die in der Reco-Boxx integrierten
Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,5 kg
Gewicht mit Verpackung : 0,56 kg
Filterart : Feinfilter
Filterklasse : ePM10 65% (M5)
Breite : 470 mm
Höhe : 45 mm
Tiefe : 310 mm
Breite mit Verpackung : 470 mm
Höhe mit Verpackung : 47 mm
Tiefe mit Verpackung : 315 mm
Verpackungseinheit : 1 Stück
Geeignet für Produkte : CRB 800
Sortiment : X
GTIN (EAN) : 4012799323839
Hersteller: MAICO
CRB 800-M5 Luftfilter, Ersatz
Artikelnummer: 0043.1697
Menge: 1,000 Stck

**10.2724 CRB 1200 Luftfilter, Ersatz Luftfilter, Ersatz für zentrale Lüftungsgeräte CRB 1200. Filterklasse**
Passend für die in der Reco-Boxx integrierten
Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,8 kg
Gewicht mit Verpackung : 0,862 kg
Filterart : Grobfilter
Filterklasse : ISO Coarse > 60%
Breite : 820 mm
Höhe : 45 mm
Tiefe : 300 mm
Breite mit Verpackung : 827 mm
Höhe mit Verpackung : 46 mm
Tiefe mit Verpackung : 302 mm
Verpackungseinheit : 1 Stück
Geeignet für Produkte : CRB 1200
Sortiment : X
GTIN (EAN) : 4012799323846
Hersteller: MAICO
CRB 1200-GF Luftfilter, Ersatz
Artikelnummer: 0043.1698
Menge: 1,000 Stck

**10.2725 CRB 1200 Luftfilter, Ersatz Luftfilter, Ersatz für zentrale Lüftungsgeräte CRB 1200, Filterklasse**
Passend für die in der Reco-Boxx integrierten
Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,8 kg
Gewicht mit Verpackung : 1,136 kg
Filterart : Feinfilter
Filterklasse : ePM2,5 70% (F7)
Breite : 820 mm
Höhe : 45 mm
Tiefe : 300 mm
Breite mit Verpackung : 830 mm
Höhe mit Verpackung : 50 mm
Tiefe mit Verpackung : 310 mm
Verpackungseinheit : 1 Stück
Geeignet für Produkte : CRB 1200
Sortiment : X
GTIN (EAN) : 4012799323853
Hersteller: MAICO
CRB 1200-FF Luftfilter, Ersatz
Artikelnummer: 0043.1699
Menge: 1,000 Stck

**10.2726 CRB 1200 Luftfilter, Ersatz Luftfilter, Ersatz für zentrale Lüftungsgeräte CRB 1200, Filterklasse**
Passend für die in der Reco-Boxx integrierten
Filtereinschubrahmen.
Sehr große Filterflächen sorgen für lange Standzeiten
und minimalste Druckverluste.
Verschmutzter Filter kann mit dem Hausmüll bzw.
Restmüll entsorgt werden.
Nachhaltige Produktion aus den Materialien Filtervlies
und Pappe.
Die Stabilität und Dichtung wird durch die in der
Reco-Boxx integrierten metallischen
Filtereinschubrahmen gewährleistet, welche in der
Reco-Boxx verbleiben.
Technische Daten
Einbaulage : senkrecht / waagerecht
Material : Polyester
Farbe : unlackiert
Gewicht : 0,8 kg
Gewicht mit Verpackung : 0,86 kg
Filterart : Feinfilter
Filterklasse : ePM10 65% (M5)
Breite : 820 mm
Höhe : 45 mm
Tiefe : 300 mm
Breite mit Verpackung : 827 mm
Höhe mit Verpackung : 46 mm
Tiefe mit Verpackung : 302 mm
Verpackungseinheit : 1 Stück
Geeignet für Produkte : CRB 1200
Sortiment : X
GTIN (EAN) : 4012799323860
Hersteller: MAICO
CRB 1200-M5 Luftfilter, Ersatz
Artikelnummer: 0043.1700
Menge: 1,000 Stck

**10.2727 RB TOP 1 Luftfilter, Ersatz Luftfilter, Ersatz, Set für zentrale Lüftungsgeräte Reco-Boxx TOP 1000**
Ersatz-Luftfilter-Set für zentrale Lüftungsgeräte
Reco-Boxx TOP 1000.
Sehr große Filterflächen für längere Stadtzeiten und
minimalste Druckverluste.
Verschmutzter Filter kann über den Hausmüll bzw.
Restmüll entsorgt werden.
Technische Daten
Einbaulage : senkrecht / waagerecht
Material : Polyester
Farbe : unlackiert
Gewicht : 2,4 kg
Gewicht mit Verpackung : 2,422 kg
Filterart : Staubfilter, Feinfilter/Pollenfilter
Filterklasse : ISO Coarse > 60% / ePM1 >= 50%
Breite : 500 mm
Höhe : 100 mm
Tiefe : 410 mm
Breite mit Verpackung : 505 mm
Höhe mit Verpackung : 102 mm
Tiefe mit Verpackung : 415 mm
Verpackungseinheit : 1 Set (1 x G4, 1 x F7)
Geeignet für Produkte : RB TOP 1000
Sortiment : X
GTIN (EAN) : 4012799323938
Hersteller: MAICO
RB TOP 1000-GF/FF Luftfilter, Ersatz
Artikelnummer: 0043.1707
Menge: 1,000 Stck

**10.2728 RB TOP 1 Luftfilter, Ersatz Luftfilter, Ersatz für zentrale Lüftungsgeräte Reco-Boxx TOP 1000-W, G**
Ersatz-Luftfilter-Set für zentrale Lüftungsgeräte
Reco-Boxx TOP 1000.
Sehr große Filterflächen für längere Stadtzeiten und
minimalste Druckverluste.
Verschmutzter Filter kann über den Hausmüll bzw.
Restmüll entsorgt werden.
Technische Daten
Einbaulage : senkrecht / waagerecht
Material : Polyester
Farbe : unlackiert
Gewicht : 1 kg
Gewicht mit Verpackung : 1,03 kg
Filterart : Staubfilter
Filterklasse : ISO Coarse > 60%
Breite : 420 mm
Höhe : 50 mm
Tiefe : 400 mm
Breite mit Verpackung : 425 mm
Höhe mit Verpackung : 50 mm
Tiefe mit Verpackung : 405 mm
Verpackungseinheit : 1 Stück
Geeignet für Produkte : RB TOP 1000
Sortiment : X
GTIN (EAN) : 4012799323945
Hersteller: MAICO
RB TOP 1000-GF Luftfilter, Ersatz
Artikelnummer: 0043.1708
Menge: 1,000 Stck

**10.2729 RB TOP 1 Luftfilter, Ersatz Luftfilter, Ersatz für zentrale Lüftungsgeräte Reco-Boxx TOP 1000-W, G**
Ersatz-Luftfilter-Set für zentrale Lüftungsgeräte
Reco-Boxx TOP 1000.
Sehr große Filterflächen für längere Stadtzeiten und
minimalste Druckverluste.
Verschmutzter Filter kann über den Hausmüll bzw.
Restmüll entsorgt werden.
Technische Daten
Einbaulage : senkrecht / waagerecht
Material : Polyester
Farbe : unlackiert
Gewicht : 1 kg
Gewicht mit Verpackung : 1,03 kg
Filterart : Feinfilter / Pollenfilter
Filterklasse : ePM1 >= 50%
Breite : 420 mm
Höhe : 50 mm
Tiefe : 400 mm
Breite mit Verpackung : 425 mm
Höhe mit Verpackung : 50 mm
Tiefe mit Verpackung : 405 mm
Verpackungseinheit : 1 Stück
Geeignet für Produkte : RB TOP 1000
Sortiment : X
GTIN (EAN) : 4012799323952
Hersteller: MAICO
RB TOP 1000-FF Luftfilter, Ersatz
Artikelnummer: 0043.1709
Menge: 1,000 Stck

**10.2730 RB 1200- Luftfilter, Ersatz Luftfilter, Ersatz, Aktivkohle für zentrale Lüftungsgeräte Reco-Boxx 1**
Ersatz-Aktivkohle-Luftfilter für zentrale
Lüftungsgeräte Reco-Boxx 1200 Z
Filterklasse F7/Aktivkohle für die Außenluft
Technische Daten
Einbaulage : senkrecht / waagerecht
Material : Polyester
Farbe : unlackiert
Gewicht : 1,4 kg
Gewicht mit Verpackung : 1,5 kg
Filterart : Aktivkohlefilter
Filterklasse : ePM1 >= 50%
Breite : 810 mm
Höhe : 40 mm
Tiefe : 280 mm
Breite mit Verpackung : 820 mm
Höhe mit Verpackung : 45 mm
Tiefe mit Verpackung : 285 mm
Verpackungseinheit : 1 Stück
Geeignet für Produkte : RB 1200 Z
Sortiment : X
GTIN (EAN) : 4012799323969
Hersteller: MAICO
RB 1200-AKF Luftfilter, Ersatz
Artikelnummer: 0043.1710
Menge: 1,000 Stck

**10.2731 RB 1200- Luftfilter, Ersatz Luftfilter, Ersatz für zentrale Lüftungsgeräte Reco-Boxx 1200 Z. Filte**
Ersatz-Luftfilter für zentrale Lüftungsgeräte Reco-Boxx
1200 Z
Filterklasse F7 für die Außenluft
Technische Daten
Einbaulage : senkrecht / waagerecht
Material : Polyester
Farbe : unlackiert
Gewicht : 1,4 kg
Gewicht mit Verpackung : 1,5 kg
Filterart : Feinfilter/Pollenfilter
Filterklasse : ePM1 >= 50%
Breite : 810 mm
Höhe : 40 mm
Tiefe : 280 mm
Breite mit Verpackung : 825 mm
Höhe mit Verpackung : 47 mm
Tiefe mit Verpackung : 285 mm
Verpackungseinheit : 1 Stück
Geeignet für Produkte : RB 1200 Z
Sortiment : X
GTIN (EAN) : 4012799323976
Hersteller: MAICO
RB 1200-FF Luftfilter, Ersatz
Artikelnummer: 0043.1711
Menge: 1,000 Stck

**10.2732 RB 1200- Luftfilter, Ersatz Luftfilter, Ersatz für zentrale Lüftungsgeräte Reco-Boxx 1200 Z, Filte**
Ersatz-Luftfilter für zentrale Lüftungsgeräte Reco-Boxx
1200 Z
Filterklasse G4 für die Abluft
Technische Daten
Einbaulage : senkrecht / waagerecht
Material : Polyester
Farbe : unlackiert
Gewicht : 1,4 kg
Gewicht mit Verpackung : 1,5 kg
Filterart : Staubfilter
Filterklasse : ISO Coarse > 60%
Breite : 810 mm
Höhe : 40 mm
Tiefe : 280 mm
Breite mit Verpackung : 830 mm
Höhe mit Verpackung : 50 mm
Tiefe mit Verpackung : 285 mm
Verpackungseinheit : 1 Stück
Geeignet für Produkte : RB 1200 Z
Sortiment : X
GTIN (EAN) : 4012799323983
Hersteller: MAICO
RB 1200-GF Luftfilter, Ersatz
Artikelnummer: 0043.1712
Menge: 1,000 Stck

**10.2733 RB 2000- Luftfilter, Ersatz Luftfilter, Ersatz für zentrale Lüftungsgeräte Reco-Boxx 2000 Z, Filte**
Ersatz-Luftfilter für zentrale Lüftungsgeräte Reco-Boxx
2000 Z
Filterklasse F7 für die Außenluft
Technische Daten
Einbaulage : senkrecht / waagerecht
Material : Polyester
Farbe : unlackiert
Gewicht : 2,2 kg
Gewicht mit Verpackung : 2,316 kg
Filterart : Feinfilter/Pollenfilter
Filterklasse : ePM1 >= 50%
Breite : 500 mm
Höhe : 50 mm
Tiefe : 280 mm
Breite mit Verpackung : 505 mm
Höhe mit Verpackung : 96 mm
Tiefe mit Verpackung : 289 mm
Verpackungseinheit : 1 Set (2 Stück)
Geeignet für Produkte : RB 2000 Z
Sortiment : X
GTIN (EAN) : 4012799323990
Hersteller: MAICO
RB 2000-FF Luftfilter, Ersatz
Artikelnummer: 0043.1713
Menge: 1,000 Stck

**10.2734 RB 2000- Luftfilter, Ersatz Luftfilter, Ersatz für zentrale Lüftungsgeräte Reco-Boxx 2000 Z, Filte**
Ersatz-Luftfilter für zentrale Lüftungsgeräte Reco-Boxx
2000 Z
Filterklasse G4 für die Abluft
Technische Daten
Einbaulage : senkrecht / waagerecht
Material : Polyester
Farbe : unlackiert
Gewicht : 2,2 kg
Gewicht mit Verpackung : 2,316 kg
Filterart : Staubfilter
Filterklasse : ISO Coarse > 60%
Breite : 500 mm
Höhe : 50 mm
Tiefe : 280 mm
Breite mit Verpackung : 505 mm
Höhe mit Verpackung : 96 mm
Tiefe mit Verpackung : 289 mm
Verpackungseinheit : 1 Set (2 Stück)
Geeignet für Produkte : RB 2000 Z
Sortiment : X
GTIN (EAN) : 4012799324003
Hersteller: MAICO
RB 2000-GF Luftfilter, Ersatz
Artikelnummer: 0043.1714
Menge: 1,000 Stck

**10.2735 RB 3500- Luftfilter, Ersatz Luftfilter, Ersatz, Aktivkohle für zentrale Lüftungsgeräte Reco-Boxx 3**
Ersatz-Aktivkohle-Luftfilter für zentrale
Lüftungsgeräte Reco-Boxx 3500 Z
Filterklasse F7/Aktivkohle für die Außenluft
Technische Daten
Einbaulage : senkrecht / waagerecht
Material : Polyester
Farbe : unlackiert
Gewicht : 2,3 kg
Gewicht mit Verpackung : 2,346 kg
Filterart : Aktivkohlefilter
Filterklasse : ePM1 >= 50%
Breite : 670 mm
Höhe : 90 mm
Tiefe : 280 mm
Breite mit Verpackung : 680 mm
Höhe mit Verpackung : 95 mm
Tiefe mit Verpackung : 290 mm
Verpackungseinheit : 1 Set (2 Stück)
Geeignet für Produkte : RB 3500 Z
Sortiment : X
GTIN (EAN) : 4012799324010
Hersteller: MAICO
RB 3500-AKF Luftfilter, Ersatz
Artikelnummer: 0043.1715
Menge: 1,000 Stck

**10.2736 RB 3500- Luftfilter, Ersatz Luftfilter, Ersatz für zentrale Lüftungsgeräte Reco-Boxx 3500 Z. Filte**
Ersatz-Luftfilter für zentrale Lüftungsgeräte Reco-Boxx
3500 Z
Filterklasse F7 für die Außenluft
Technische Daten
Einbaulage : senkrecht / waagerecht
Material : Polyester
Farbe : unlackiert
Gewicht : 2,3 kg
Gewicht mit Verpackung : 1,66 kg
Filterart : Feinfilter/Pollenfilter
Filterklasse : ePM1 >= 50%
Breite : 670 mm
Höhe : 90 mm
Tiefe : 280 mm
Breite mit Verpackung : 678 mm
Höhe mit Verpackung : 95 mm
Tiefe mit Verpackung : 285 mm
Verpackungseinheit : 1 Set (2 Stück)
Geeignet für Produkte : RB 3500 Z
Sortiment : X
GTIN (EAN) : 4012799324027
Hersteller: MAICO
RB 3500-FF Luftfilter, Ersatz
Artikelnummer: 0043.1716
Menge: 1,000 Stck

**10.2737 RB 3500- Luftfilter, Ersatz Luftfilter, Ersatz für zentrale Lüftungsgeräte Reco-Boxx 3500 Z, Filte**
Ersatz-Luftfilter für zentrale Lüftungsgeräte Reco-Boxx
3500 Z
Filterklasse G4 für die Abluft
Technische Daten
Einbaulage : senkrecht / waagerecht
Material : Polyester
Farbe : unlackiert
Gewicht : 2,3 kg
Gewicht mit Verpackung : 1,46 kg
Filterart : Staubfilter
Filterklasse : ISO Coarse > 60%
Breite : 670 mm
Höhe : 90 mm
Tiefe : 280 mm
Breite mit Verpackung : 678 mm
Höhe mit Verpackung : 90 mm
Tiefe mit Verpackung : 285 mm
Verpackungseinheit : 1 Set (2 Stück)
Geeignet für Produkte : RB 3500 Z
Sortiment : X
GTIN (EAN) : 4012799324034
Hersteller: MAICO
RB 3500-GF Luftfilter, Ersatz
Artikelnummer: 0043.1717
Menge: 1,000 Stck

**10.2738 DRF-90 Luftfilter, Ersatz Luftfilter, Ersatz für zentrale Lüftungsgeräte Reco-Boxx 90, Filterkla**
Luftfilter, Ersatz für zentrale Lüftungsgeräte
Reco-Boxx 90
Technische Daten
Einbaulage : senkrecht / waagerecht
Material : Polyester
Farbe : unlackiert
Gewicht : 0,2 kg
Gewicht mit Verpackung : 0,203 kg
Filterart : Grobfilter
Filterklasse : ISO Coarse > 60%
Breite : 400 mm
Höhe : 200 mm
Tiefe : 20 mm
Breite mit Verpackung : 410 mm
Höhe mit Verpackung : 22 mm
Tiefe mit Verpackung : 205 mm
Verpackungseinheit : 1 Set (2 Stück)
Geeignet für Produkte : RB 90
Sortiment : X
GTIN (EAN) : 4012799324089
Hersteller: MAICO
DRF-90 Luftfilter, Ersatz
Artikelnummer: 0043.1722
Menge: 1,000 Stck

**10.2739 TOP 100 Luftfilter, Ersatz Luftfilter, Ersatz für dezentrale Lüftungsgeräte Reco-Boxx Top 100, Fi**
Luftfilter, Ersatz, Plissee F5, Außen- und
Abluftfilter, passend für die dezentralen
Lüftungsgeräte RB TOP.
Sehr große Filterflächen sorgen für lange Standzeiten
und minimale Druckverluste.
Verschmutzte Filter können mit dem Hausmüll bzw.
Restmüll entsorgt werden.
Technische Daten
Einbaulage : senkrecht / waagerecht
Material : Polyester
Farbe : unlackiert
Gewicht : 0,1 kg
Gewicht mit Verpackung : 0,113 kg
Filterart : Außen- und Abluftfilter
Filterklasse : ePM10 50%
Breite : 190 mm
Höhe : 90 mm
Tiefe : 180 mm
Breite mit Verpackung : 195 mm
Höhe mit Verpackung : 95 mm
Tiefe mit Verpackung : 185 mm
Verpackungseinheit : 1 Stück
Geeignet für Produkte : RB TOP 100
Sortiment : X
GTIN (EAN) : 4012799324140
Hersteller: MAICO
TOP 100 EF 5 Luftfilter, Ersatz
Artikelnummer: 0043.1728
Menge: 1,000 Stck

**10.2740 TOP 100 Luftfilter, Ersatz Luftfilter, Ersatz für dezentrale Lüftungsgeräte Reco-Boxx Top 100, Fi**
Luftfilter, Ersatz, Plissee F7, Außenluft, passend für
die dezentralen Lüftungsgeräte RB TOP.
Sehr große Filterflächen sorgen für lange Standzeiten
und minimale Druckverluste.
Verschmutzte Filter können mit dem Hausmüll bzw.
Restmüll entsorgt werden.
Technische Daten
Einbaulage : senkrecht / waagerecht
Material : Polyester
Farbe : unlackiert
Gewicht : 0,1 kg
Gewicht mit Verpackung : 0,15 kg
Filterart : Außenluftfilter
Filterklasse : ePM1 >= 50%
Breite : 190 mm
Höhe : 90 mm
Tiefe : 180 mm
Breite mit Verpackung : 195 mm
Höhe mit Verpackung : 95 mm
Tiefe mit Verpackung : 185 mm
Verpackungseinheit : 1 Stück
Geeignet für Produkte : RB TOP 100
Sortiment : X
GTIN (EAN) : 4012799324157
Hersteller: MAICO
TOP 100 EZF 7 Luftfilter, Ersatz
Artikelnummer: 0043.1729
Menge: 1,000 Stck

**10.2741 TOP 180 Luftfilter, Ersatz Luftfilter, Ersatz für dezentrale Lüftungsgeräte Reco-Boxx Top 180, Fi**
Luftfilter, Ersatz, Plissee F5, Außen- und
Abluftfilter, passend für die dezentralen
Lüftungsgeräte RB TOP.
Sehr große Filterflächen sorgen für lange Standzeiten
und minimale Druckverluste.
Verschmutzte Filter können mit dem Hausmüll bzw.
Restmüll entsorgt werden.
Technische Daten
Einbaulage : senkrecht / waagerecht
Material : Polyester
Farbe : unlackiert
Gewicht : 0,16 kg
Gewicht mit Verpackung : 0,22 kg
Filterart : Außen- und Abluftfilter
Filterklasse : ePM10 50%
Breite : 240 mm
Höhe : 47 mm
Tiefe : 160 mm
Breite mit Verpackung : 250 mm
Höhe mit Verpackung : 55 mm
Tiefe mit Verpackung : 170 mm
Verpackungseinheit : 1 Stück
Geeignet für Produkte : RB TOP 180
Sortiment : X
GTIN (EAN) : 4012799324164
Hersteller: MAICO
TOP 180 EF 5 Luftfilter, Ersatz
Artikelnummer: 0043.1730
Menge: 1,000 Stck

**10.2742 TOP 180 Luftfilter, Ersatz Luftfilter, Ersatz für dezentrale Lüftungsgeräte Reco-Boxx Top 180, Fi**
Luftfilter, Ersatz, Plissee F7, Außenluft, passend für
die dezentralen Lüftungsgeräte RB TOP.
Sehr große Filterflächen sorgen für lange Standzeiten
und minimale Druckverluste.
Verschmutzte Filter können mit dem Hausmüll bzw.
Restmüll entsorgt werden.
Technische Daten
Einbaulage : senkrecht / waagerecht
Material : Polyester
Farbe : unlackiert
Gewicht : 0,16 kg
Gewicht mit Verpackung : 0,22 kg
Filterart : Außenluftfilter
Filterklasse : ePM1 >= 50%
Breite : 240 mm
Höhe : 47 mm
Tiefe : 160 mm
Breite mit Verpackung : 250 mm
Höhe mit Verpackung : 55 mm
Tiefe mit Verpackung : 170 mm
Verpackungseinheit : 1 Stück
Geeignet für Produkte : RB TOP 180
Sortiment : X
GTIN (EAN) : 4012799324171
Hersteller: MAICO
TOP 180 EF 7 Luftfilter, Ersatz
Artikelnummer: 0043.1731
Menge: 1,000 Stck

**10.2743 TOP 300 Luftfilter, Ersatz Luftfilter, Ersatz für dezentrale Lüftungsgeräte Reco-Boxx Top 300, Fi**
Luftfilter, Ersatz, Plissee F5, Abluft, passend für die
dezentralen Lüftungsgeräte RB TOP.
Sehr große Filterflächen sorgen für lange Standzeiten
und minimale Druckverluste.
Verschmutzte Filter können mit dem Hausmüll bzw.
Restmüll entsorgt werden.
Technische Daten
Einbaulage : senkrecht / waagerecht
Material : Polyester
Farbe : unlackiert
Gewicht : 0,3 kg
Gewicht mit Verpackung : 0,36 kg
Filterart : Abluftfilter
Filterklasse : ePM10 50%
Breite : 280 mm
Höhe : 47 mm
Tiefe : 220 mm
Breite mit Verpackung : 290 mm
Höhe mit Verpackung : 55 mm
Tiefe mit Verpackung : 230 mm
Verpackungseinheit : 1 Stück
Geeignet für Produkte : RB TOP 300
Sortiment : X
GTIN (EAN) : 4012799324188
Hersteller: MAICO
TOP 300 EAF 5 Luftfilter, Ersatz
Artikelnummer: 0043.1732
Menge: 1,000 Stck

**10.2744 TOP 300 Luftfilter, Ersatz Luftfilter, Ersatz für dezentrale Lüftungsgeräte Reco-Boxx Top 300, Fi**
Luftfilter, Ersatz, Plissee F5, Außenluft, passend für
die dezentralen Lüftungsgeräte RB TOP.
Sehr große Filterflächen sorgen für lange Standzeiten
und minimale Druckverluste.
Verschmutzte Filter können mit dem Hausmüll bzw.
Restmüll entsorgt werden.
Technische Daten
Einbaulage : senkrecht / waagerecht
Material : Polyester
Farbe : unlackiert
Gewicht : 0,3 kg
Gewicht mit Verpackung : 0,36 kg
Filterart : Außenluftfilter
Filterklasse : ePM10 50%
Breite : 280 mm
Höhe : 47 mm
Tiefe : 220 mm
Breite mit Verpackung : 290 mm
Höhe mit Verpackung : 55 mm
Tiefe mit Verpackung : 230 mm
Verpackungseinheit : 1 Stück
Geeignet für Produkte : RB TOP 300
Sortiment : X
GTIN (EAN) : 4012799324195
Hersteller: MAICO
TOP 300 EZF 5 Luftfilter, Ersatz
Artikelnummer: 0043.1733
Menge: 1,000 Stck

**10.2745 TOP 300 Luftfilter, Ersatz Luftfilter, Ersatz für dezentrale Lüftungsgeräte Reco-Boxx Top 300, Fi**
Luftfilter, Ersatz, Plissee F7, Außenluft, passend für
die dezentralen Lüftungsgeräte RB TOP.
Sehr große Filterflächen sorgen für lange Standzeiten
und minimale Druckverluste.
Verschmutzte Filter können mit dem Hausmüll bzw.
Restmüll entsorgt werden.
Technische Daten
Einbaulage : senkrecht / waagerecht
Material : Polyester
Farbe : unlackiert
Gewicht : 0,3 kg
Gewicht mit Verpackung : 0,36 kg
Filterart : Außenluftfilter
Filterklasse : ePM1 >= 50%
Breite : 280 mm
Höhe : 47 mm
Tiefe : 220 mm
Breite mit Verpackung : 290 mm
Höhe mit Verpackung : 55 mm
Tiefe mit Verpackung : 230 mm
Verpackungseinheit : 1 Stück
Geeignet für Produkte : RB TOP 300
Sortiment : X
GTIN (EAN) : 4012799324201
Hersteller: MAICO
TOP 300 EZF 7 Luftfilter, Ersatz
Artikelnummer: 0043.1734
Menge: 1,000 Stck

**10.2746 TOP 500 Luftfilter, Ersatz Luftfilter, Ersatz für dezentrale Lüftungsgeräte Reco-Boxx Top 500, Fi**
Luftfilter, Ersatz, Plissee F5, Abluft, passend für die
dezentralen Lüftungsgeräte RB TOP.
Sehr große Filterflächen sorgen für lange Standzeiten
und minimale Druckverluste.
Verschmutzte Filter können mit dem Hausmüll bzw.
Restmüll entsorgt werden.
Technische Daten
Einbaulage : senkrecht / waagerecht
Material : Polyester
Farbe : unlackiert
Gewicht : 0,35 kg
Gewicht mit Verpackung : 0,35 kg
Filterart : Abluftfilter
Filterklasse : ePM10 50%
Breite : 470 mm
Höhe : 47 mm
Tiefe : 300 mm
Breite mit Verpackung : 470 mm
Höhe mit Verpackung : 47 mm
Tiefe mit Verpackung : 300 mm
Verpackungseinheit : 1 Stück
Geeignet für Produkte : RB TOP 500
Sortiment : X
GTIN (EAN) : 4012799324218
Hersteller: MAICO
TOP 500 EAF 5 Luftfilter, Ersatz
Artikelnummer: 0043.1735
Menge: 1,000 Stck

**10.2747 TOP 500 Luftfilter, Ersatz Luftfilter, Ersatz für dezentrale Lüftungsgeräte Reco-Boxx Top 500 Wan**
Luftfilter, Ersatz, Plissee F5, Außenluft, passend für
die dezentralen Lüftungsgeräte RB TOP, Wandmodell.
Sehr große Filterflächen sorgen für lange Standzeiten
und minimale Druckverluste.
Verschmutzte Filter können mit dem Hausmüll bzw.
Restmüll entsorgt werden.
Technische Daten
Einbaulage : senkrecht / waagerecht
Material : Polyester
Farbe : unlackiert
Gewicht : 0,35 kg
Gewicht mit Verpackung : 0,35 kg
Filterart : Außenluftfilter
Filterklasse : ePM10 50%
Breite : 470 mm
Höhe : 47 mm
Tiefe : 300 mm
Breite mit Verpackung : 470 mm
Höhe mit Verpackung : 47 mm
Tiefe mit Verpackung : 300 mm
Verpackungseinheit : 1 Stück
Geeignet für Produkte : RB TOP 500
Sortiment : X
GTIN (EAN) : 4012799324225
Hersteller: MAICO
TOP 500 EZF 5-W Luftfilter, Ersatz
Artikelnummer: 0043.1736
Menge: 1,000 Stck

**10.2748 TOP 500 Luftfilter, Ersatz Luftfilter, Ersatz für dezentrale Lüftungsgeräte Reco-Boxx Top 500 Dac**
Luftfilter, Ersatz, Plissee F5, Außenluft, passend für
die dezentralen Lüftungsgeräte RB TOP, Dachmodell.
Sehr große Filterflächen sorgen für lange Standzeiten
und minimale Druckverluste.
Verschmutzte Filter können mit dem Hausmüll bzw.
Restmüll entsorgt werden.
Technische Daten
Einbaulage : senkrecht / waagerecht
Material : Polyester
Farbe : unlackiert
Gewicht : 0,35 kg
Gewicht mit Verpackung : 0,35 kg
Filterart : Außenluftfilter
Filterklasse : ePM10 50%
Breite : 470 mm
Höhe : 47 mm
Tiefe : 300 mm
Breite mit Verpackung : 470 mm
Höhe mit Verpackung : 47 mm
Tiefe mit Verpackung : 300 mm
Verpackungseinheit : 1 Stück
Geeignet für Produkte : RB TOP 500
Sortiment : X
GTIN (EAN) : 4012799324232
Hersteller: MAICO
TOP 500 EZF 5-D Luftfilter, Ersatz
Artikelnummer: 0043.1737
Menge: 1,000 Stck

**10.2749 TOP 500 Luftfilter, Ersatz Luftfilter, Ersatz für dezentrale Lüftungsgeräte Reco-Boxx Top 500 Wan**
Luftfilter, Ersatz, Plissee F7, Außenluft, passend für
die dezentralen Lüftungsgeräte RB TOP, Wandmodell.
Sehr große Filterflächen sorgen für lange Standzeiten
und minimale Druckverluste.
Verschmutzte Filter können mit dem Hausmüll bzw.
Restmüll entsorgt werden.
Technische Daten
Einbaulage : senkrecht / waagerecht
Material : Polyester
Farbe : unlackiert
Gewicht : 0,35 kg
Gewicht mit Verpackung : 0,35 kg
Filterart : Außenluftfilter
Filterklasse : ePM1 >= 50%
Breite : 470 mm
Höhe : 47 mm
Tiefe : 300 mm
Breite mit Verpackung : 470 mm
Höhe mit Verpackung : 47 mm
Tiefe mit Verpackung : 300 mm
Verpackungseinheit : 1 Stück
Geeignet für Produkte : RB TOP 500
Sortiment : X
GTIN (EAN) : 4012799324249
Hersteller: MAICO
TOP 500 EZF 7-W Luftfilter, Ersatz
Artikelnummer: 0043.1738
Menge: 1,000 Stck

**10.2750 TOP 500 Luftfilter, Ersatz Luftfilter, Ersatz für dezentrale Lüftungsgeräte Reco-Boxx Top 500 Dac**
Luftfilter, Ersatz, Plissee F7, Außenluft, passend für
die dezentralen Lüftungsgeräte RB TOP, Dachmodell.
Sehr große Filterflächen sorgen für lange Standzeiten
und minimale Druckverluste.
Verschmutzte Filter können mit dem Hausmüll bzw.
Restmüll entsorgt werden.
Technische Daten
Einbaulage : senkrecht / waagerecht
Material : Polyester
Farbe : unlackiert
Gewicht : 0,35 kg
Gewicht mit Verpackung : 0,35 kg
Filterart : Außenluftfilter
Filterklasse : ePM1 >= 50%
Breite : 470 mm
Höhe : 47 mm
Tiefe : 300 mm
Breite mit Verpackung : 470 mm
Höhe mit Verpackung : 47 mm
Tiefe mit Verpackung : 300 mm
Verpackungseinheit : 1 Stück
Geeignet für Produkte : RB TOP 500
Sortiment : X
GTIN (EAN) : 4012799324256
Hersteller: MAICO
TOP 500 EZF 7-D Luftfilter, Ersatz
Artikelnummer: 0043.1739
Menge: 1,000 Stck

**10.2751 TOP 800 Luftfilter, Ersatz Luftfilter, Ersatz für dezentrale Lüftungsgeräte Reco-Boxx Top 800, Fi**
Luftfilter, Ersatz, Plissee F5, Abluft, passend für die
dezentralen Lüftungsgeräte RB TOP.
Sehr große Filterflächen sorgen für lange Standzeiten
und minimale Druckverluste.
Verschmutzte Filter können mit dem Hausmüll bzw.
Restmüll entsorgt werden.
Technische Daten
Einbaulage : senkrecht / waagerecht
Material : Polyester
Farbe : unlackiert
Gewicht : 0,45 kg
Gewicht mit Verpackung : 0,5 kg
Filterart : Abluftfilter
Filterklasse : ePM10 50%
Breite : 420 mm
Höhe : 92 mm
Tiefe : 408 mm
Breite mit Verpackung : 425 mm
Höhe mit Verpackung : 100 mm
Tiefe mit Verpackung : 410 mm
Verpackungseinheit : 1 Stück
Geeignet für Produkte : RB TOP 800
Sortiment : X
GTIN (EAN) : 4012799324263
Hersteller: MAICO
TOP 800 EAF 5 Luftfilter, Ersatz
Artikelnummer: 0043.1740
Menge: 1,000 Stck

**10.2752 TOP 800 Luftfilter, Ersatz Luftfilter, Ersatz für dezentrale Lüftungsgeräte Reco-Boxx Top 800 Wan**
Luftfilter, Ersatz, Plissee F5, Außenluft, passend für
die dezentralen Lüftungsgeräte RB TOP, Wandmodell.
Sehr große Filterflächen sorgen für lange Standzeiten
und minimale Druckverluste.
Verschmutzte Filter können mit dem Hausmüll bzw.
Restmüll entsorgt werden.
Technische Daten
Einbaulage : senkrecht / waagerecht
Material : Polyester
Farbe : unlackiert
Gewicht : 0,45 kg
Gewicht mit Verpackung : 0,5 kg
Filterart : Außenluftfilter
Filterklasse : ePM10 50%
Breite : 420 mm
Höhe : 92 mm
Tiefe : 408 mm
Breite mit Verpackung : 425 mm
Höhe mit Verpackung : 100 mm
Tiefe mit Verpackung : 410 mm
Verpackungseinheit : 1 Stück
Geeignet für Produkte : RB TOP 800
Sortiment : X
GTIN (EAN) : 4012799324270
Hersteller: MAICO
TOP 800 EZF 5-W Luftfilter, Ersatz
Artikelnummer: 0043.1741
Menge: 1,000 Stck

**10.2753 TOP 800 Luftfilter, Ersatz Luftfilter, Ersatz für dezentrale Lüftungsgeräte Reco-Boxx Top 800 Dac**
Luftfilter, Ersatz, Plissee F5, Außenluft, passend für
die dezentralen Lüftungsgeräte RB TOP, Dachmodell.
Sehr große Filterflächen sorgen für lange Standzeiten
und minimale Druckverluste.
Verschmutzte Filter können mit dem Hausmüll bzw.
Restmüll entsorgt werden.
Technische Daten
Einbaulage : senkrecht / waagerecht
Material : Polyester
Farbe : unlackiert
Gewicht : 0,45 kg
Gewicht mit Verpackung : 0,5 kg
Filterart : Außenluftfilter
Filterklasse : ePM10 50%
Breite : 420 mm
Höhe : 92 mm
Tiefe : 408 mm
Breite mit Verpackung : 425 mm
Höhe mit Verpackung : 100 mm
Tiefe mit Verpackung : 410 mm
Verpackungseinheit : 1 Stück
Geeignet für Produkte : RB TOP 800
Sortiment : X
GTIN (EAN) : 4012799324287
Hersteller: MAICO
TOP 800 EZF 5-D Luftfilter, Ersatz
Artikelnummer: 0043.1742
Menge: 1,000 Stck

**10.2754 TOP 800 Luftfilter, Ersatz Luftfilter, Ersatz für dezentrale Lüftungsgeräte Reco-Boxx Top 800 Wan**
Luftfilter, Ersatz, Plissee F7, Außenluft, passend für
die dezentralen Lüftungsgeräte RB TOP, Wandmodell.
Sehr große Filterflächen sorgen für lange Standzeiten
und minimale Druckverluste.
Verschmutzte Filter können mit dem Hausmüll bzw.
Restmüll entsorgt werden.
Technische Daten
Einbaulage : senkrecht / waagerecht
Material : Polyester
Farbe : unlackiert
Gewicht : 0,45 kg
Gewicht mit Verpackung : 0,5 kg
Filterart : Außenluftfilter
Filterklasse : ePM1 >= 50%
Breite : 420 mm
Höhe : 92 mm
Tiefe : 408 mm
Breite mit Verpackung : 425 mm
Höhe mit Verpackung : 100 mm
Tiefe mit Verpackung : 410 mm
Verpackungseinheit : 1 Stück
Geeignet für Produkte : RB TOP 800
Sortiment : X
GTIN (EAN) : 4012799324294
Hersteller: MAICO
TOP 800 EZF 7-W Luftfilter, Ersatz
Artikelnummer: 0043.1743
Menge: 1,000 Stck

**10.2755 TOP 800 Luftfilter, Ersatz Luftfilter, Ersatz für dezentrale Lüftungsgeräte Reco-Boxx Top 800 Dac**
Luftfilter, Ersatz, Plissee F7, Außenluft, passend für
die dezentralen Lüftungsgeräte RB TOP, Dachmodell.
Sehr große Filterflächen sorgen für lange Standzeiten
und minimale Druckverluste.
Verschmutzte Filter können mit dem Hausmüll bzw.
Restmüll entsorgt werden.
Technische Daten
Einbaulage : senkrecht / waagerecht
Material : Polyester
Farbe : unlackiert
Gewicht : 0,45 kg
Gewicht mit Verpackung : 0,5 kg
Filterart : Außenluftfilter
Filterklasse : ePM1 >= 50%
Breite : 420 mm
Höhe : 92 mm
Tiefe : 408 mm
Breite mit Verpackung : 425 mm
Höhe mit Verpackung : 100 mm
Tiefe mit Verpackung : 410 mm
Verpackungseinheit : 1 Stück
Geeignet für Produkte : RB TOP 800
Sortiment : X
GTIN (EAN) : 4012799324300
Hersteller: MAICO
TOP 800 EZF 7-D Luftfilter, Ersatz
Artikelnummer: 0043.1744
Menge: 1,000 Stck

**10.2756 A-GF Luftfilter, Ersatz Luftfilter, Ersatz für BW und WP, Filterklasse G4, 10 Stück, Vorgänger**
Grobstaubfilter. Benötigt werden 2 Stück, jeweils ein
Filter für Zuluft- und Abluftseite.
Wechseln der Filter spätestens, wenn gelbe Meldeleuchte
am Bedienteil aktiv und entsprechender Text im
Bedienteildisplay erscheint.
Technische Daten
Einbaulage : senkrecht / waagerecht
Material : Polyester
Farbe : unlackiert
Gewicht : 0,28 kg
Gewicht mit Verpackung : 0,3 kg
Filterart : Grobfilter
Filterklasse : ISO Coarse > 60%
Breite : 310 mm
Höhe : 200 mm
Tiefe : 310 mm
Breite mit Verpackung : 315 mm
Höhe mit Verpackung : 200 mm
Tiefe mit Verpackung : 315 mm
Verpackungseinheit : 10 Stück
Geeignet für Produkte : BW / WP
Sortiment : X
GTIN (EAN) : 4012799324348
Hersteller: MAICO
A-GF Luftfilter, Ersatz
Artikelnummer: 0043.1748
Menge: 1,000 Stck

**10.2757 ZL4-96-3 Luftfilter, Ersatz Luftfilter, Ersatz für Uni-Box R-270-01, Filterklasse G4, 3 Stück, Vor**
Ersatzfilter für Uni-Box R-270-01.
Der Filter sollte vierteljährlich inspiziert und
gegebenenfalls gereinigt werden, jährlich durch einen
neuen Filter ersetzen.
Technische Daten
Einbaulage : senkrecht / waagerecht
Material : Polyester
Farbe : unlackiert
Gewicht : 0,7 kg
Gewicht mit Verpackung : 0,765 kg
Filterart : Grobfilter
Filterklasse : ISO Coarse > 60%
Breite : 320 mm
Höhe : 200 mm
Tiefe : 80 mm
Breite mit Verpackung : 322 mm
Höhe mit Verpackung : 250 mm
Tiefe mit Verpackung : 205 mm
Verpackungseinheit : 3 Stück
Geeignet für Produkte : UB R-270
Sortiment : X
GTIN (EAN) : 4012799324355
Hersteller: MAICO
ZL4-96-3 Luftfilter, Ersatz
Artikelnummer: 0043.1749
Menge: 1,000 Stck

**10.2758 ZL4-112- Luftfilter, Ersatz Luftfilter, Ersatz für Uni-Box R-300 und Uni-Box R-150. Filterklasse G**
Ersatzfilter für Uni-Box R-300und Uni-Box R-150.
Der Filter sollte vierteljährlich inspiziert und
gegebenenfalls gereinigt werden, jährlich durch einen
neuen Filter ersetzen.
Technische Daten
Einbaulage : senkrecht / waagerecht
Material : Polyester
Farbe : unlackiert
Gewicht : 0,85 kg
Gewicht mit Verpackung : 0,9 kg
Filterart : Grobfilter
Filterklasse : ISO Coarse > 60%
Breite : 318 mm
Höhe : 165 mm
Tiefe : 112 mm
Breite mit Verpackung : 322 mm
Höhe mit Verpackung : 355 mm
Tiefe mit Verpackung : 170 mm
Verpackungseinheit : 3 Stück
Geeignet für Produkte : UB R-300
Sortiment : X
GTIN (EAN) : 4012799324362
Hersteller: MAICO
ZL4-112-3 Luftfilter, Ersatz
Artikelnummer: 0043.1750
Menge: 1,000 Stck

**10.2759 PF-RMC01 Luftfilter, Ersatz Luftfilter, Ersatz für die Uni-Box R-MaxControl 01 PF, Filterklasse G4**
Günstiger Filtertausch!
Ersatzfilter für die Uni-Box R-MaxControl PF
Geräteserie.
Sehr große Filterfläche für längere Standzeiten und
minimalste Druckverluste.
Kostengünstig durch integrierten Einschubrahmen zur
Aufnahme des Filters.
Der Filter sollte vierteljährlich inspiziert und
gegebenenfalls gereinigt werden, jährlich durch einen
neuen Filter ersetzen.
Verschmutzter Filter kann mit dem Hausmüll bzw.
Restmüll entsorgt werden.
Technische Daten
Einbaulage : senkrecht / waagerecht
Material : Polyester
Farbe : unlackiert
Gewicht : 0,9 kg
Gewicht mit Verpackung : 1 kg
Filterart : Grobfilter
Filterklasse : ISO Coarse > 60%
Breite : 400 mm
Höhe : 100 mm
Tiefe : 350 mm
Breite mit Verpackung : 410 mm
Höhe mit Verpackung : 110 mm
Tiefe mit Verpackung : 360 mm
Verpackungseinheit : 1 Stück
Geeignet für Produkte : UB RMC 01 PF
Sortiment : X
GTIN (EAN) : 4012799324379
Hersteller: MAICO
PF-RMC01 Luftfilter, Ersatz
Artikelnummer: 0043.1751
Menge: 1,000 Stck

**10.2760 PF-RMC03 Luftfilter, Ersatz Luftfilter, Ersatz für die Uni-Box R-MaxControl PF 03, Filterklasse G4**
Günstiger Filtertausch!
Ersatzfilter für die Uni-Box R-MaxControl PF
Geräteserie.
Sehr große Filterfläche für längere Standzeiten und
minimalste Druckverluste.
Kostengünstig durch integrierten Einschubrahmen zur
Aufnahme des Filters.
Der Filter sollte vierteljährlich inspiziert und
gegebenenfalls gereinigt werden, jährlich durch einen
neuen Filter ersetzen.
Verschmutzter Filter kann mit dem Hausmüll bzw.
Restmüll entsorgt werden.
Technische Daten
Einbaulage : senkrecht / waagerecht
Material : Polyester
Farbe : unlackiert
Gewicht : 1 kg
Gewicht mit Verpackung : 1,41 kg
Filterart : Grobfilter
Filterklasse : ISO Coarse > 60%
Breite : 450 mm
Höhe : 90 mm
Tiefe : 400 mm
Breite mit Verpackung : 468 mm
Höhe mit Verpackung : 96 mm
Tiefe mit Verpackung : 409 mm
Verpackungseinheit : 1 Stück
Geeignet für Produkte : UB RMC 03 PF
Sortiment : X
GTIN (EAN) : 4012799324386
Hersteller: MAICO
PF-RMC03 Luftfilter, Ersatz
Artikelnummer: 0043.1752
Menge: 1,000 Stck

**10.2761 PF-RMC05 Luftfilter, Ersatz Luftfilter, Ersatz für die Uni-Box R-MaxControl PF 05, Filterklasse G4**
Günstiger Filtertausch!
Ersatzfilter für die Uni-Box R-MaxControl PF
Geräteserie.
Sehr große Filterfläche für längere Standzeiten und
minimalste Druckverluste.
Kostengünstig durch integrierten Einschubrahmen zur
Aufnahme des Filters.
Der Filter sollte vierteljährlich inspiziert und
gegebenenfalls gereinigt werden, jährlich durch einen
neuen Filter ersetzen.
Verschmutzter Filter kann mit dem Hausmüll bzw.
Restmüll entsorgt werden.
Technische Daten
Einbaulage : senkrecht / waagerecht
Material : Polyester
Farbe : unlackiert
Gewicht : 1,5 kg
Gewicht mit Verpackung : 2,116 kg
Filterart : Grobfilter
Filterklasse : ISO Coarse > 60%
Breite : 570 mm
Höhe : 90 mm
Tiefe : 400 mm
Breite mit Verpackung : 580 mm
Höhe mit Verpackung : 95 mm
Tiefe mit Verpackung : 520 mm
Verpackungseinheit : 1 Stück
Geeignet für Produkte : UB RMC 05 PF
Sortiment : X
GTIN (EAN) : 4012799324393
Hersteller: MAICO
PF-RMC05 Luftfilter, Ersatz
Artikelnummer: 0043.1753
Menge: 1,000 Stck

**10.2762 RMC03-GF Luftfilter, Ersatz Luftfilter, Ersatz für die Uni-Box R-MaxControl 03 WH/EH, Filterklasse**
Günstiger Filtertausch!
Ersatzfilter G4 für die Uni-Box R-MaxControl 03-WH/EH.
Sehr große Filterfläche für längere Standzeiten und
minimalste Druckverluste.
Der Filter sollte vierteljährlich inspiziert und
gegebenenfalls gereinigt werden, jährlich durch einen
neuen Filter ersetzen.
Verschmutzter Filter kann mit dem Hausmüll bzw.
Restmüll entsorgt werden.
Technische Daten
Einbaulage : senkrecht / waagerecht
Material : Polyester
Farbe : unlackiert
Gewicht : 0,8 kg
Gewicht mit Verpackung : 1,1 kg
Filterart : Staubfilter
Filterklasse : ISO Coarse > 60%
Breite : 400 mm
Höhe : 47 mm
Tiefe : 300 mm
Breite mit Verpackung : 410 mm
Höhe mit Verpackung : 55 mm
Tiefe mit Verpackung : 310 mm
Verpackungseinheit : 1 Stück
Geeignet für Produkte : Uni-Box RMC 03 WH/EH
Sortiment : X
GTIN (EAN) : 4012799324409
Hersteller: MAICO
RMC03-GF Luftfilter, Ersatz
Artikelnummer: 0043.1754
Menge: 1,000 Stck

**10.2763 RMC03-TF Luftfilter, Ersatz Luftfilter, Ersatz für die Uni-Box R-MaxControl 03 WH-TF7/EH-TF7, Filt**
Günstiger Filtertausch!
Ersatzfilter F7-Taschenfilter für die Uni-Box
R-MaxControl 03-WH/EH.
Sehr große Filterfläche für längere Standzeiten und
minimalste Druckverluste.
Der Filter sollte vierteljährlich inspiziert und
gegebenenfalls gereinigt werden, jährlich durch einen
neuen Filter ersetzen.
Verschmutzter Filter kann mit dem Hausmüll bzw.
Restmüll entsorgt werden.
Technische Daten
Einbaulage : senkrecht / waagerecht
Material : Polyester
Farbe : unlackiert
Gewicht : 0,8 kg
Gewicht mit Verpackung : 1,1 kg
Filterart : Pollenfilter
Filterklasse : ePM1 >= 50%
Breite : 400 mm
Höhe : 47 mm
Tiefe : 300 mm
Breite mit Verpackung : 410 mm
Höhe mit Verpackung : 55 mm
Tiefe mit Verpackung : 310 mm
Verpackungseinheit : 1 Stück
Geeignet für Produkte : UB RMC 03 WH-TF7/EH-TF7
Sortiment : X
GTIN (EAN) : 4012799324416
Hersteller: MAICO
RMC03-TF7 Luftfilter, Ersatz
Artikelnummer: 0043.1755
Menge: 1,000 Stck

**10.2764 ZL4-405 Luftfilter, Ersatz Luftfilter, Ersatz für Uni-Box R-MaxControl 03. Filterklasse G4 (Grobs**
Günstiger Filtertausch!
Ersatzfilter G4 für die Uni-Box R-MaxControl 03.
Sehr große Filterfläche für längere Standzeiten und
minimalste Druckverluste.
Der Filter sollte vierteljährlich inspiziert und
gegebenenfalls gereinigt werden, jährlich durch einen
neuen Filter ersetzen.
Verschmutzter Filter kann mit dem Hausmüll bzw.
Restmüll entsorgt werden.
Technische Daten
Einbaulage : senkrecht / waagerecht
Material : Polyester
Farbe : unlackiert
Gewicht : 0,9 kg
Gewicht mit Verpackung : 0,96 kg
Filterart : Staubfilter
Filterklasse : ISO Coarse > 60%
Breite : 470 mm
Höhe : 46 mm
Tiefe : 405 mm
Breite mit Verpackung : 475 mm
Höhe mit Verpackung : 47 mm
Tiefe mit Verpackung : 410 mm
Verpackungseinheit : 1 Stück
Geeignet für Produkte : UB RMC 03
Sortiment : X
GTIN (EAN) : 4012799324454
Hersteller: MAICO
ZL4-405 Luftfilter, Ersatz
Artikelnummer: 0043.1759
Menge: 1,000 Stck

**10.2765 ZL4-505 Luftfilter, Ersatz Luftfilter, Ersatz für Uni-Box R-MaxControl 05. Filterklasse G4 (Grobs**
Günstiger Filtertausch!
Ersatzfilter G4 für die Uni-Box R-MaxControl 05.
Sehr große Filterfläche für längere Standzeiten und
minimalste Druckverluste.
Der Filter sollte vierteljährlich inspiziert und
gegebenenfalls gereinigt werden, jährlich durch einen
neuen Filter ersetzen.
Verschmutzter Filter kann mit dem Hausmüll bzw.
Restmüll entsorgt werden.
Technische Daten
Einbaulage : senkrecht / waagerecht
Material : Polyester
Farbe : unlackiert
Gewicht : 1,1 kg
Gewicht mit Verpackung : 1,186 kg
Filterart : Staubfilter
Filterklasse : ISO Coarse > 60%
Breite : 570 mm
Höhe : 50 mm
Tiefe : 510 mm
Breite mit Verpackung : 571 mm
Höhe mit Verpackung : 51 mm
Tiefe mit Verpackung : 511 mm
Verpackungseinheit : 1 Stück
Geeignet für Produkte : UB RMC 05
Sortiment : X
GTIN (EAN) : 4012799324461
Hersteller: MAICO
ZL4-505 Luftfilter, Ersatz
Artikelnummer: 0043.1760
Menge: 1,000 Stck

**10.2766 ZL4-201 Luftfilter, Ersatz Luftfilter, Ersatz passend für Twin-Boxx 250 mit weißem Gehäuse. Filte**
Günstiger Filtertausch!
Ersatzfilter G3 für Twin-Boxx 250 mit weißem Gehäuse.
Sehr große Filterfläche für längere Standzeiten und
minimalste Druckverluste.
Der Filter sollte vierteljährlich inspiziert und
gegebenenfalls gereinigt werden, jährlich durch einen
neuen Filter ersetzen.
Verschmutzter Filter kann mit dem Hausmüll bzw.
Restmüll entsorgt werden.
Technische Daten
Einbaulage : senkrecht / waagerecht
Material : Polyester
Farbe : unlackiert
Gewicht : 0,2 kg
Gewicht mit Verpackung : 0,233 kg
Filterart : Staubfilter
Filterklasse : ISO coarse > 45%
Breite : 400 mm
Höhe : 315 mm
Tiefe : 25 mm
Breite mit Verpackung : 402 mm
Höhe mit Verpackung : 27 mm
Tiefe mit Verpackung : 316 mm
Verpackungseinheit : 1 Stück
Geeignet für Produkte : TB 250, weißes Gehäuse
Sortiment : X
GTIN (EAN) : 4012799324478
Hersteller: MAICO
ZL4-201 Luftfilter, Ersatz
Artikelnummer: 0043.1761
Menge: 1,000 Stck

**10.2767 ZL4-48-3 Luftfilter, Ersatz Luftfilter, Ersatz passend für Twin-Boxx 250 mit silbernem Gehäuse und**
Günstiger Filtertausch!
Ersatzfilter G3 für Twin-Boxx 250 mit silbernem Gehäuse
und Boxventilator A-410-01.
Sehr große Filterfläche für längere Standzeiten und
minimalste Druckverluste.
Der Filter sollte vierteljährlich inspiziert und
gegebenenfalls gereinigt werden, jährlich durch einen
neuen Filter ersetzen.
Verschmutzter Filter kann mit dem Hausmüll bzw.
Restmüll entsorgt werden.
Technische Daten
Einbaulage : senkrecht / waagerecht
Material : Polyester
Farbe : unlackiert
Gewicht : 0,6 kg
Gewicht mit Verpackung : 0,67 kg
Filterart : Staubfilter
Filterklasse : ISO coarse > 45%
Breite : 290 mm
Höhe : 280 mm
Tiefe : 45 mm
Breite mit Verpackung : 295 mm
Höhe mit Verpackung : 140 mm
Tiefe mit Verpackung : 285 mm
Verpackungseinheit : 3 Stück
Geeignet für Produkte : TB 250 silbernes Gehäuse und
Boxventilator A-410-01
Sortiment : X
GTIN (EAN) : 4012799324485
Hersteller: MAICO
ZL4-48-3 Luftfilter, Ersatz
Artikelnummer: 0043.1762
Menge: 1,000 Stck

**10.2768 EF7-ISO Luftfilter, Ersatz Luftfilter, Ersatz für isolierte Filterbox FBISO-F7, Filterklasse F7,**
Günstiger Filtertausch!
Ersatzfilter für die isolierte Komfort-Filterbox FBISO.
Verschmutzter Filter kann mit dem Hausmüll bzw.
Restmüll entsorgt werden.
Technische Daten
Einbaulage : senkrecht / waagerecht
Material : Polyester
Farbe : unlackiert
Gewicht : 0,85 kg
Gewicht mit Verpackung : 0,915 kg
Filterart : Feinfilter
Filterklasse : ePM1 >= 50%
Breite : 600 mm
Höhe : 245 mm
Tiefe : 70 mm
Breite mit Verpackung : 605 mm
Höhe mit Verpackung : 72 mm
Tiefe mit Verpackung : 250 mm
Verpackungseinheit : 1 Stück
Geeignet für Produkte : FBISO
Sortiment : X
GTIN (EAN) : 4012799324492
Hersteller: MAICO
EF7-ISO Luftfilter, Ersatz
Artikelnummer: 0043.1763
Menge: 1,000 Stck

**10.2769 AKF7-ISO Luftfilter, Ersatz Luftfilter, Ersatz, Aktivkohle für isolierte Filterbox FBISO-F7. Filte**
Günstiger Filtertausch!
Ersatzfilter für die isolierte Komfort-Filterbox FBISO.
Verschmutzter Filter kann mit dem Hausmüll bzw.
Restmüll entsorgt werden.
Technische Daten
Einbaulage : senkrecht / waagerecht
Material : Polyester
Farbe : unlackiert
Gewicht : 0,9 kg
Gewicht mit Verpackung : 0,94 kg
Filterart : Aktivkohlefilter
Filterklasse : ePM1 >= 50%
Breite : 600 mm
Höhe : 245 mm
Tiefe : 70 mm
Breite mit Verpackung : 605 mm
Höhe mit Verpackung : 72 mm
Tiefe mit Verpackung : 265 mm
Verpackungseinheit : 1 Stück
Geeignet für Produkte : FBISO
Sortiment : X
GTIN (EAN) : 4012799324508
Hersteller: MAICO
AKF7-ISO Luftfilter, Ersatz
Artikelnummer: 0043.1764
Menge: 1,000 Stck

**10.2770 EG4-ISO Luftfilter, Ersatz Luftfilter, Ersatz für isolierte Filterbox FBISO-F7, Filterklasse G4,**
Günstiger Filtertausch!
Ersatzfilter für die isolierte Komfort-Filterbox FBISO.
Verschmutzter Filter kann mit dem Hausmüll bzw.
Restmüll entsorgt werden.
Technische Daten
Einbaulage : senkrecht / waagerecht
Material : Polyester
Farbe : unlackiert
Gewicht : 0,8 kg
Gewicht mit Verpackung : 0,86 kg
Filterart : Grobfilter
Filterklasse : ISO Coarse > 60%
Breite : 600 mm
Höhe : 245 mm
Tiefe : 70 mm
Breite mit Verpackung : 620 mm
Höhe mit Verpackung : 72 mm
Tiefe mit Verpackung : 260 mm
Verpackungseinheit : 1 Stück
Geeignet für Produkte : FBISO
Sortiment : X
GTIN (EAN) : 4012799324515
Hersteller: MAICO
EG4-ISO Luftfilter, Ersatz
Artikelnummer: 0043.1765
Menge: 1,000 Stck

**10.2771 PF-F5-28 Luftfilter, Ersatz Luftfilter, Ersatz für Filterbox FB 160, Filterklasse F5, 1 Stück, Vor**
Günstiger Filtertausch!
Ersatzfilter für die Filterbox FB160.
Verschmutzter Filter kann mit dem Hausmüll bzw.
Restmüll entsorgt werden.
Technische Daten
Einbaulage : senkrecht / waagerecht
Material : Polyester
Farbe : unlackiert
Gewicht : 0,3 kg
Gewicht mit Verpackung : 0,3 kg
Filterart : Feinfilter
Filterklasse : ePM10 50%
Breite : 290 mm
Höhe : 290 mm
Tiefe : 45 mm
Breite mit Verpackung : 300 mm
Höhe mit Verpackung : 300 mm
Tiefe mit Verpackung : 50 mm
Verpackungseinheit : 1 Stück
Geeignet für Produkte : FB 160
Sortiment : X
GTIN (EAN) : 4012799324522
Hersteller: MAICO
PF-F5-287-44 Luftfilter, Ersatz
Artikelnummer: 0043.1766
Menge: 1,000 Stck

**10.2772 PF-F7-28 Luftfilter, Ersatz Luftfilter, Ersatz für Filterbox FB 160, Filterklasse F7, 1 Stück, Vor**
Günstiger Filtertausch!
Ersatzfilter für die Filterbox FB160.
Verschmutzter Filter kann mit dem Hausmüll bzw.
Restmüll entsorgt werden.
Technische Daten
Einbaulage : senkrecht / waagerecht
Material : Polyester
Farbe : unlackiert
Gewicht : 0,3 kg
Gewicht mit Verpackung : 0,3 kg
Filterart : Feinfilter/Pollenfilter
Filterklasse : ePM1 >= 50%
Breite : 290 mm
Höhe : 290 mm
Tiefe : 45 mm
Breite mit Verpackung : 300 mm
Höhe mit Verpackung : 300 mm
Tiefe mit Verpackung : 50 mm
Verpackungseinheit : 1 Stück
Geeignet für Produkte : FB 160
Sortiment : X
GTIN (EAN) : 4012799324539
Hersteller: MAICO
PF-F7-287-44 Luftfilter, Ersatz
Artikelnummer: 0043.1767
Menge: 1,000 Stck

**10.2773 ACF-160- Luftfilter, Ersatz Luftfilter, Ersatz, Aktivkohle für das Elektro-Vorheizregister Aercond**
Ersatz-Aktivkohle-Luftfilter für das
Elektro-Vorheizregister Aercond PTC
Filterklasse F7/Aktivkohle
Technische Daten
Einbaulage : senkrecht / waagerecht
Material : Polyester
Farbe : unlackiert
Gewicht : 0,7 kg
Gewicht mit Verpackung : 0,734 kg
Filterart : Aktivkohlefilter
Filterklasse : ePM1 >= 50%
Breite : 340 mm
Höhe : 80 mm
Tiefe : 210 mm
Breite mit Verpackung : 350 mm
Höhe mit Verpackung : 83 mm
Tiefe mit Verpackung : 220 mm
Verpackungseinheit : 1 Stück
Geeignet für Produkte : Aercond PTC
Sortiment : X
GTIN (EAN) : 4012799324546
Hersteller: MAICO
ACF-160-AKF Luftfilter, Ersatz
Artikelnummer: 0043.1768
Menge: 1,000 Stck

**10.2774 ACF-160 Luftfilter, Ersatz Luftfilter, Ersatz für das Elektro-Vorheizregister Aercond PTC, Filter**
Ersatz-Luftfilter für das Elektro-Vorheizregister
Aercond PTC
Filterklasse G4
Technische Daten
Einbaulage : senkrecht / waagerecht
Material : Polyester
Farbe : unlackiert
Gewicht : 0,7 kg
Gewicht mit Verpackung : 0,734 kg
Filterart : Grobfilter
Filterklasse : ISO Coarse > 60%
Breite : 340 mm
Höhe : 80 mm
Tiefe : 210 mm
Breite mit Verpackung : 350 mm
Höhe mit Verpackung : 83 mm
Tiefe mit Verpackung : 220 mm
Verpackungseinheit : 1 Stück
Geeignet für Produkte : Aercond PTC
Sortiment : X
GTIN (EAN) : 4012799324553
Hersteller: MAICO
ACF-160 Luftfilter, Ersatz
Artikelnummer: 0043.1769
Menge: 1,000 Stck

**10.2775 ACF-160- Luftfilter, Ersatz Luftfilter, Ersatz F7 für das Elektro-Vorheizregister Aercond PTC, Fil**
Ersatz-Luftfilter F7 für das Elektro-Vorheizregister
Aercond PTC
Filterklasse F7
Technische Daten
Einbaulage : senkrecht / waagerecht
Material : Polyester
Farbe : unlackiert
Gewicht : 0,7 kg
Gewicht mit Verpackung : 0,734 kg
Filterart : Feinfilter
Filterklasse : ePM1 >= 50%
Breite : 340 mm
Höhe : 80 mm
Tiefe : 210 mm
Breite mit Verpackung : 350 mm
Höhe mit Verpackung : 83 mm
Tiefe mit Verpackung : 220 mm
Verpackungseinheit : 1 Stück
Geeignet für Produkte : Aercond PTC
Sortiment : X
GTIN (EAN) : 4012799324560
Hersteller: MAICO
ACF-160-F7 Luftfilter, Ersatz
Artikelnummer: 0043.1770
Menge: 1,000 Stck

**10.2776 EDAE-100 Luftfilter, Ersatz Luftfilter, Ersatz für die DAE 100, Aluminiumgestrick, 1 Stück, Vorgän**
Luftfilter, Ersatz für für die Abluftventile DAE 100
und DAE 125
Aluminiumgestrick
Technische Daten
Einbaulage : senkrecht / waagerecht
Material : Metall
Farbe : unlackiert
Gewicht : 0,15 kg
Gewicht mit Verpackung : 0,158 kg
Filterart : Aluminiumgestrick
Filterklasse : ISO Coarse 30 % (G2)
Breite : 200 mm
Höhe : 20 mm
Tiefe : 200 mm
Breite mit Verpackung : 210 mm
Höhe mit Verpackung : 25 mm
Tiefe mit Verpackung : 210 mm
Verpackungseinheit : 1 Stück
Geeignet für Produkte : DAE 100
Sortiment : X
GTIN (EAN) : 4012799324577
Hersteller: MAICO
EDAE-100 Luftfilter, Ersatz
Artikelnummer: 0043.1771
Menge: 1,000 Stck

**10.2777 EDAE-125 Luftfilter, Ersatz Luftfilter, Ersatz für die DAE 125, Aluminiumgestrick, 1 Stück, Vorgän**
Luftfilter, Ersatz für für die Abluftventile DAE 100
und DAE 125
Aluminiumgestrick
Technische Daten
Einbaulage : senkrecht / waagerecht
Material : Metall
Farbe : unlackiert
Gewicht : 0,19 kg
Gewicht mit Verpackung : 0,197 kg
Filterart : Aluminiumgestrick
Filterklasse : ISO Coarse 30 % (G2)
Breite : 230 mm
Höhe : 20 mm
Tiefe : 230 mm
Breite mit Verpackung : 240 mm
Höhe mit Verpackung : 25 mm
Tiefe mit Verpackung : 240 mm
Verpackungseinheit : 1 Stück
Geeignet für Produkte : DAE 125
Sortiment : X
GTIN (EAN) : 4012799324584
Hersteller: MAICO
EDAE-125 Luftfilter, Ersatz
Artikelnummer: 0043.1772
Menge: 1,000 Stck

**10.2778 FLV-FS Luftfilter, Ersatz Luftfilter, Ersatz für Wandventil FLV-80 dB und dBplus. Filterklasse G**
Der in dem Innenteil enthaltene Filter sollte
vierteljährlich überprüft und ggf. gereinigt bzw.
ausgetauscht werden.
Staub- und Insektenfilter, kann ausgewaschen werden.
Pollenfilter: hohes Trennungsvermögen von Staub und
Pollen, muss ersetzt werden.
Technische Daten
Einbaulage : senkrecht / waagerecht
Material : Polyester
Farbe : unlackiert
Gewicht : 0,03 kg
Gewicht mit Verpackung : 0,05 kg
Filterart : Staub- und Insektenfilter
Filterklasse : ISO Coarse > 30 % (G2)
Breite : 140 mm
Höhe : 140 mm
Tiefe : 10 mm
Breite mit Verpackung : 170 mm
Höhe mit Verpackung : 70 mm
Tiefe mit Verpackung : 170 mm
Verpackungseinheit : 5 Stück
Geeignet für Produkte : FLV-80 dB und dBplus
Sortiment : X
GTIN (EAN) : 4012799324591
Hersteller: MAICO
FLV-FS Luftfilter, Ersatz
Artikelnummer: 0043.1773
Menge: 1,000 Stck

**10.2779 FLV-FP Luftfilter, Ersatz Luftfilter, Ersatz für Wandventil FLV-80 dB und dBplus. Filterklasse G**
Der in dem Innenteil enthaltene Filter sollte
vierteljährlich überprüft und ggf. gereinigt bzw.
ausgetauscht werden.
Staub- und Insektenfilter, kann ausgewaschen werden.
Pollenfilter: hohes Trennungsvermögen von Staub und
Pollen, muss ersetzt werden.
Technische Daten
Einbaulage : senkrecht / waagerecht
Material : Polyester
Farbe : unlackiert
Gewicht : 0,03 kg
Gewicht mit Verpackung : 0,05 kg
Filterart : Pollenfilter
Filterklasse : ISO Coarse > 30 % (G2)
Breite : 140 mm
Höhe : 140 mm
Tiefe : 10 mm
Breite mit Verpackung : 170 mm
Höhe mit Verpackung : 70 mm
Tiefe mit Verpackung : 170 mm
Verpackungseinheit : 5 Stück
Geeignet für Produkte : FLV-80 dB und dBplus
Sortiment : X
GTIN (EAN) : 4012799324607
Hersteller: MAICO
FLV-FP Luftfilter, Ersatz
Artikelnummer: 0043.1774
Menge: 1,000 Stck

**10.2780 F90FS Luftfilter, Ersatz Luftfilter, Ersatz für Wandventil Fresh 90 und Fresh 90-dB, Filterklas**
Der in dem Innenteil enthaltene Filter sollte
vierteljährlich überprüft und ggf. gereinigt bzw.
ausgetauscht werden.
Staub- und Insektenfilter, kann ausgewaschen werden.
Pollenfilter: hohes Trennungsvermögen von Staub und
Pollen, muss ersetzt werden.
Technische Daten
Einbaulage : senkrecht / waagerecht
Material : Polyester
Farbe : unlackiert
Gewicht : 0,01 kg
Gewicht mit Verpackung : 0,05 kg
Filterart : Staub- und Insektenfilter
Filterklasse : ISO Coarse 30 % (G2)
Breite : 410 mm
Höhe : 10 mm
Tiefe : 37 mm
Breite mit Verpackung : 412 mm
Höhe mit Verpackung : 11 mm
Tiefe mit Verpackung : 38 mm
Verpackungseinheit : 1 Stück
Geeignet für Produkte : Fresh 90 und Fresh 90-dB
Sortiment : X
GTIN (EAN) : 4012799324614
Hersteller: MAICO
F90FS Luftfilter, Ersatz
Artikelnummer: 0043.1775
Menge: 1,000 Stck

**10.2781 F90FP Luftfilter, Ersatz Luftfilter, Ersatz für Wandventil Fresh 90 und Fresh 90-dB, Filterklas**
Der in dem Innenteil enthaltene Filter sollte
vierteljährlich überprüft und ggf. gereinigt bzw.
ausgetauscht werden.
Staub- und Insektenfilter, kann ausgewaschen werden.
Pollenfilter: hohes Trennungsvermögen von Staub und
Pollen, muss ersetzt werden.
Technische Daten
Einbaulage : senkrecht / waagerecht
Material : Polyester
Farbe : unlackiert
Gewicht : 0,01 kg
Gewicht mit Verpackung : 0,1 kg
Filterart : Pollenfilter
Filterklasse : ISO Coarse 45 % (G3)
Breite : 410 mm
Höhe : 10 mm
Tiefe : 37 mm
Breite mit Verpackung : 412 mm
Höhe mit Verpackung : 70 mm
Tiefe mit Verpackung : 38 mm
Verpackungseinheit : 5 Stück
Geeignet für Produkte : Fresh 90 und Fresh 90-dB
Sortiment : X
GTIN (EAN) : 4012799324621
Hersteller: MAICO
F90FP Luftfilter, Ersatz
Artikelnummer: 0043.1776
Menge: 1,000 Stck

**10.2782 F90FU Luftfilter, Ersatz Luftfilter, Ersatz für Wandventil Fresh 90 und Fresh 90-dB, Filterklas**
Der in dem Innenteil enthaltene Filter sollte
vierteljährlich überprüft und ggf. gereinigt bzw.
ausgetauscht werden.
Staub- und Insektenfilter, kann ausgewaschen werden.
Pollenfilter: hohes Trennungsvermögen von Staub und
Pollen, muss ersetzt werden.
Technische Daten
Einbaulage : senkrecht / waagerecht
Material : Polyester
Farbe : unlackiert
Gewicht : 0,01 kg
Gewicht mit Verpackung : 0,05 kg
Filterart : Umweltfilter
Filterklasse : ISO ePM1 60 % (F7)
Breite : 410 mm
Höhe : 10 mm
Tiefe : 37 mm
Breite mit Verpackung : 412 mm
Höhe mit Verpackung : 11 mm
Tiefe mit Verpackung : 38 mm
Verpackungseinheit : 1 Stück
Geeignet für Produkte : Fresh 90 und Fresh 90-dB
Sortiment : X
GTIN (EAN) : 4012799324638
Hersteller: MAICO
F90FU Luftfilter, Ersatz
Artikelnummer: 0043.1777
Menge: 1,000 Stck

**10.2783 F100TFP Luftfilter, Ersatz Luftfilter, Ersatz für Wandventil Fresh 100 Thermo und Thermo-dB, Filt**
Der in dem Innenteil enthaltene Filter sollte
vierteljährlich überprüft und ggf. gereinigt bzw.
ausgetauscht werden.
Pollenfilter: hohes Trennungsvermögen von Staub und
Pollen, muss ersetzt werden.
Technische Daten
Einbaulage : senkrecht / waagerecht
Material : Polyester
Farbe : unlackiert
Gewicht : 0,05 kg
Gewicht mit Verpackung : 0,054 kg
Filterart : Pollenfilter
Filterklasse : ISO coarse > 45%
Innendurchmesser : 35 mm
Außendurchmesser : 90 mm
Breite : 90 mm
Höhe : 10 mm
Tiefe : 90 mm
Breite mit Verpackung : 95 mm
Höhe mit Verpackung : 12 mm
Tiefe mit Verpackung : 95 mm
Verpackungseinheit : 1 Stück
Geeignet für Produkte : Fresh 100 Thermo und Thermo-dB
Sortiment : X
GTIN (EAN) : 4012799324645
Hersteller: MAICO
F100TFP Luftfilter, Ersatz
Artikelnummer: 0043.1778
Menge: 1,000 Stck

**10.2784 F100FS Luftfilter, Ersatz Luftfilter, Ersatz für Wandventil Fresh 100, Filterklasse G2, 1 Stück,**
Der in dem Innenteil enthaltene Filter sollte
vierteljährlich überprüft und ggf. gereinigt bzw.
ausgetauscht werden.
Staub- und Insektenfilter, kann ausgewaschen werden.
Pollenfilter: hohes Trennungsvermögen von Staub und
Pollen, muss ersetzt werden.
Technische Daten
Einbaulage : senkrecht / waagerecht
Material : Polyester
Farbe : unlackiert
Gewicht : 0,007 kg
Gewicht mit Verpackung : 0,011 kg
Filterart : Staubfilter
Filterklasse : ISO Coarse 30 % (G2)
Innendurchmesser : 35 mm
Außendurchmesser : 175 mm
Breite : 175 mm
Höhe : 10 mm
Tiefe : 175 mm
Breite mit Verpackung : 200 mm
Höhe mit Verpackung : 15 mm
Tiefe mit Verpackung : 190 mm
Verpackungseinheit : 1 Stück
Geeignet für Produkte : Fresh 100
Sortiment : X
GTIN (EAN) : 4012799324652
Hersteller: MAICO
F100FS Luftfilter, Ersatz
Artikelnummer: 0043.1779
Menge: 1,000 Stck

**10.2785 F100FP Luftfilter, Ersatz Luftfilter, Ersatz für Wandventil Fresh 100, Filterklasse G3, 1 Stück,**
Der in dem Innenteil enthaltene Filter sollte
vierteljährlich überprüft und ggf. gereinigt bzw.
ausgetauscht werden.
Staub- und Insektenfilter, kann ausgewaschen werden.
Pollenfilter: hohes Trennungsvermögen von Staub und
Pollen, muss ersetzt werden.
Technische Daten
Einbaulage : senkrecht / waagerecht
Material : Polyester
Farbe : unlackiert
Gewicht : 0,01 kg
Gewicht mit Verpackung : 0,014 kg
Filterart : Pollenfilter
Filterklasse : ISO Coarse 45 % (G3)
Innendurchmesser : 35 mm
Außendurchmesser : 175 mm
Breite : 175 mm
Höhe : 10 mm
Tiefe : 175 mm
Breite mit Verpackung : 200 mm
Höhe mit Verpackung : 15 mm
Tiefe mit Verpackung : 190 mm
Verpackungseinheit : 1 Stück
Geeignet für Produkte : Fresh 100
Sortiment : X
GTIN (EAN) : 4012799324669
Hersteller: MAICO
F100FP Luftfilter, Ersatz
Artikelnummer: 0043.1780
Menge: 1,000 Stck

**10.2786 F100FU Luftfilter, Ersatz Luftfilter, Ersatz für Wandventil Fresh 100, Filterklasse F7, 1 Stück,**
Der in dem Innenteil enthaltene Filter sollte
vierteljährlich überprüft und ggf. gereinigt bzw.
ausgetauscht werden.
Staub- und Insektenfilter, kann ausgewaschen werden.
Pollenfilter: hohes Trennungsvermögen von Staub und
Pollen, muss ersetzt werden.
Technische Daten
Einbaulage : senkrecht / waagerecht
Material : Polyester
Farbe : unlackiert
Gewicht : 0,007 kg
Gewicht mit Verpackung : 0,011 kg
Filterart : Umweltfilter
Filterklasse : ISO ePM1 50 % (F7)
Innendurchmesser : 35 mm
Außendurchmesser : 175 mm
Breite : 175 mm
Höhe : 10 mm
Tiefe : 175 mm
Breite mit Verpackung : 180 mm
Höhe mit Verpackung : 4 mm
Tiefe mit Verpackung : 180 mm
Verpackungseinheit : 1 Stück
Geeignet für Produkte : Fresh 100
Sortiment : X
GTIN (EAN) : 4012799324676
Hersteller: MAICO
F100FU Luftfilter, Ersatz
Artikelnummer: 0043.1781
Menge: 1,000 Stck

**10.2787 F80FS Luftfilter, Ersatz Luftfilter, Ersatz für Wandventil Fresh 80, Filterklasse G2, 1 Stück,**
Der in dem Innenteil enthaltene Filter sollte
vierteljährlich überprüft und ggf. gereinigt bzw.
ausgetauscht werden.
Staub- und Insektenfilter, kann ausgewaschen werden.
Pollenfilter: hohes Trennungsvermögen von Staub und
Pollen, muss ersetzt werden.
Technische Daten
Einbaulage : senkrecht / waagerecht
Material : Polyester
Farbe : unlackiert
Gewicht : 0,04 kg
Gewicht mit Verpackung : 0,042 kg
Filterart : Staubfilter
Filterklasse : ISO Coarse 30 % (G2)
Innendurchmesser : 35 mm
Außendurchmesser : 130 mm
Breite : 130 mm
Höhe : 10 mm
Tiefe : 130 mm
Breite mit Verpackung : 362 mm
Höhe mit Verpackung : 24 mm
Tiefe mit Verpackung : 22 mm
Verpackungseinheit : 1 Stück
Geeignet für Produkte : Fresh 80
Sortiment : X
GTIN (EAN) : 4012799324683
Hersteller: MAICO
F80FS Luftfilter, Ersatz
Artikelnummer: 0043.1782
Menge: 1,000 Stck

**10.2788 F80FP Luftfilter, Ersatz Luftfilter, Ersatz für Wandventil Fresh 80, Filterklasse G3, 1 Stück,**
Der in dem Innenteil enthaltene Filter sollte
vierteljährlich überprüft und ggf. gereinigt bzw.
ausgetauscht werden.
Staub- und Insektenfilter, kann ausgewaschen werden.
Pollenfilter: hohes Trennungsvermögen von Staub und
Pollen, muss ersetzt werden.
Technische Daten
Einbaulage : senkrecht / waagerecht
Material : Polyester
Farbe : unlackiert
Gewicht : 0,008 kg
Gewicht mit Verpackung : 0,008 kg
Filterart : Pollenfilter
Filterklasse : ISO Coarse 45 % (G3)
Innendurchmesser : 35 mm
Außendurchmesser : 130 mm
Breite : 130 mm
Höhe : 10 mm
Tiefe : 130 mm
Breite mit Verpackung : 200 mm
Höhe mit Verpackung : 18 mm
Tiefe mit Verpackung : 150 mm
Verpackungseinheit : 1 Stück
Geeignet für Produkte : Fresh 80
Sortiment : X
GTIN (EAN) : 4012799324690
Hersteller: MAICO
F80FP Luftfilter, Ersatz
Artikelnummer: 0043.1783
Menge: 1,000 Stck

**10.2789 F80FU Luftfilter, Ersatz Luftfilter, Ersatz für Wandventil Fresh 80, Filterklasse F7, 1 Stück,**
Der in dem Innenteil enthaltene Filter sollte
vierteljährlich überprüft und ggf. gereinigt bzw.
ausgetauscht werden.
Staub- und Insektenfilter, kann ausgewaschen werden.
Pollenfilter: hohes Trennungsvermögen von Staub und
Pollen, muss ersetzt werden.
Technische Daten
Einbaulage : senkrecht / waagerecht
Material : Polyester
Farbe : unlackiert
Gewicht : 0,003 kg
Gewicht mit Verpackung : 0,003 kg
Filterart : Umweltfilter
Filterklasse : ISO ePM1 50 % (F7)
Innendurchmesser : 35 mm
Außendurchmesser : 130 mm
Breite : 130 mm
Höhe : 10 mm
Tiefe : 130 mm
Breite mit Verpackung : 128 mm
Höhe mit Verpackung : 20 mm
Tiefe mit Verpackung : 128 mm
Verpackungseinheit : 1 Stück
Geeignet für Produkte : Fresh 80
Sortiment : X
GTIN (EAN) : 4012799324706
Hersteller: MAICO
F80FU Luftfilter, Ersatz
Artikelnummer: 0043.1784
Menge: 1,000 Stck

**10.2790 AL-dB 45 Luftfilter, Ersatz Luftfilter, Ersatz für Fensterventil AL-dB 450, Filterklasse G3, 5 Stü**
Der im Innenteil enthaltene Filter sollte
vierteljährlich überprüft werden und ggf. gereinigt
bzw. ausgetauscht werden.
Passend zu AL-dB 450 und AL-dB 450 STS1.
Technische Daten
Einbaulage : senkrecht / waagerecht
Material : Polyester
Farbe : unlackiert
Gewicht : 0,02 kg
Gewicht mit Verpackung : 0,026 kg
Filterart : Feinfilter
Filterklasse : ISO Coarse 45 % (G3)
Breite : 450 mm
Höhe : 25 mm
Tiefe : 70 mm
Breite mit Verpackung : 470 mm
Höhe mit Verpackung : 25 mm
Tiefe mit Verpackung : 80 mm
Verpackungseinheit : 5 Stück
Geeignet für Produkte : AL-dB 450
Sortiment : X
GTIN (EAN) : 4012799324713
Hersteller: MAICO
AL-dB 450-FP Luftfilter, Ersatz
Artikelnummer: 0043.1785
Menge: 1,000 Stck

**10.2791 AL-dB 80 Luftfilter, Ersatz Luftfilter, Ersatz für Fensterventil AL-dB 800, Filterklasse G2, 10 St**
Der im Innenteil enthaltene Filter sollte
vierteljährlich überprüft werden und ggf. gereinigt
bzw. ausgetauscht werden.
Passend zu AL-dB 800.
Die Filter sind paarweise zu tauschen.
Technische Daten
Einbaulage : senkrecht / waagerecht
Material : Polyester
Farbe : unlackiert
Gewicht : 0,03 kg
Gewicht mit Verpackung : 0,036 kg
Filterart : Feinfilter
Filterklasse : ISO Coarse 30 % (G2)
Breite : 300 mm
Höhe : 25 mm
Tiefe : 140 mm
Breite mit Verpackung : 350 mm
Höhe mit Verpackung : 28 mm
Tiefe mit Verpackung : 150 mm
Verpackungseinheit : 10 Stück
Geeignet für Produkte : AL-dB 800
Sortiment : X
GTIN (EAN) : 4012799324720
Hersteller: MAICO
AL-dB 800-FS Luftfilter, Ersatz
Artikelnummer: 0043.1786
Menge: 1,000 Stck

**10.2792 AL-dB 80 Luftfilter, Ersatz Luftfilter, Ersatz für Fensterventil AL-dB 800, Filterklasse G3, 10 St**
Der im Innenteil enthaltene Filter sollte
vierteljährlich überprüft werden und ggf. gereinigt
bzw. ausgetauscht werden.
Passend zu AL-dB 800.
Die Filter sind paarweise zu tauschen.
Technische Daten
Einbaulage : senkrecht / waagerecht
Material : Polyester
Farbe : unlackiert
Gewicht : 0,03 kg
Gewicht mit Verpackung : 0,035 kg
Filterart : Feinfilter
Filterklasse : ISO Coarse 45 % (G3)
Breite : 300 mm
Höhe : 25 mm
Tiefe : 140 mm
Breite mit Verpackung : 360 mm
Höhe mit Verpackung : 28 mm
Tiefe mit Verpackung : 305 mm
Verpackungseinheit : 10 Stück
Geeignet für Produkte : AL-dB 800
Sortiment : X
GTIN (EAN) : 4012799324737
Hersteller: MAICO
AL-dB 800-FP Luftfilter, Ersatz
Artikelnummer: 0043.1787
Menge: 1,000 Stck

**10.2793 F40F Luftfilter, Ersatz Luftfilter, Ersatz für Fensterventil Fresh 40, Filterklasse G2, 1 Stüc**
Der im Innenteil enthaltene Filter sollte
vierteljährlich überprüft werden und ggf. gereinigt
bzw. ausgetauscht werden.
Passend zu Fensterventil Fresh 40.
Technische Daten
Einbaulage : senkrecht / waagerecht
Material : Polyester
Farbe : unlackiert
Gewicht : 0,003 kg
Gewicht mit Verpackung : 0,003 kg
Filterart : Staub- und Insektenfilter
Filterklasse : ISO Coarse 30 % (G2)
Breite : 120 mm
Höhe : 20 mm
Tiefe : 80 mm
Breite mit Verpackung : 120 mm
Höhe mit Verpackung : 22 mm
Tiefe mit Verpackung : 80 mm
Verpackungseinheit : 1 Stück
Geeignet für Produkte : Fresh 40
Sortiment : X
GTIN (EAN) : 4012799324744
Hersteller: MAICO
F40F Luftfilter, Ersatz
Artikelnummer: 0043.1788
Menge: 1,000 Stck

**10.2794 EFMDOM-1 Luftfilter, Ersatz Luftfilter, Ersatz für Außenlufteinlassdom EWTDOM-160, Filterklasse G4**
Ersatzfilter passend zum Außenlufteinlassdom für
Erdreichwärmetauscher EWTDOM.
Filter sollte vierteljährlich überprüft werden und ggf.
gereinigt bzw. ausgetauscht werden.
Technische Daten
Einbaulage : senkrecht / waagerecht
Material : Polyester
Farbe : unlackiert
Gewicht : 0,08 kg
Gewicht mit Verpackung : 0,08 kg
Filterart : Staubfilter
Filterklasse : ISO Coarse > 60%
Breite : 460 mm
Höhe : 30 mm
Tiefe : 250 mm
Breite mit Verpackung : 470 mm
Höhe mit Verpackung : 35 mm
Tiefe mit Verpackung : 260 mm
Verpackungseinheit : 2 Stück
Geeignet für Produkte : EWTDOM-160
Sortiment : X
GTIN (EAN) : 4012799324751
Hersteller: MAICO
EFMDOM-160 Luftfilter, Ersatz
Artikelnummer: 0043.1789
Menge: 1,000 Stck

**10.2795 EFMDOM-2 Luftfilter, Ersatz Luftfilter, Ersatz für Außenlufteinlassdom EWTDOM-200, Filterklasse G4**
Ersatzfilter passend zum Außenlufteinlassdom für
Erdreichwärmetauscher EWTDOM.
Filter sollte vierteljährlich überprüft werden und ggf.
gereinigt bzw. ausgetauscht werden.
Technische Daten
Einbaulage : senkrecht / waagerecht
Material : Polyester
Farbe : unlackiert
Gewicht : 0,13 kg
Gewicht mit Verpackung : 0,13 kg
Filterart : Staubfilter
Filterklasse : ISO Coarse > 60%
Breite : 590 mm
Höhe : 35 mm
Tiefe : 300 mm
Breite mit Verpackung : 595 mm
Höhe mit Verpackung : 40 mm
Tiefe mit Verpackung : 310 mm
Verpackungseinheit : 2 Stück
Geeignet für Produkte : EWTDOM-200
Sortiment : X
GTIN (EAN) : 4012799324768
Hersteller: MAICO
EFMDOM-200 Luftfilter, Ersatz
Artikelnummer: 0043.1790
Menge: 1,000 Stck

**10.2796 EFMDOM-2 Luftfilter, Ersatz Luftfilter, Ersatz für Außenlufteinlassdom EWTDOM-250, Filterklasse G4**
Ersatzfilter passend zum Außenlufteinlassdom für
Erdreichwärmetauscher EWTDOM.
Filter sollte vierteljährlich überprüft werden und ggf.
gereinigt bzw. ausgetauscht werden.
Technische Daten
Einbaulage : senkrecht / waagerecht
Material : Polyester
Farbe : unlackiert
Gewicht : 0,142 kg
Gewicht mit Verpackung : 0,142 kg
Filterart : Staubfilter
Filterklasse : ISO Coarse > 60%
Breite : 740 mm
Höhe : 35 mm
Tiefe : 300 mm
Breite mit Verpackung : 747 mm
Höhe mit Verpackung : 40 mm
Tiefe mit Verpackung : 310 mm
Verpackungseinheit : 2 Stück
Geeignet für Produkte : EWTDOM-250
Sortiment : X
GTIN (EAN) : 4012799324775
Hersteller: MAICO
EFMDOM-250 Luftfilter, Ersatz
Artikelnummer: 0043.1791
Menge: 1,000 Stck

**10.2797 HS 3 Haupt-, Reparaturschalter 3-poliger Nockenschalter für Ventilatoren mit einer Drehzahl oder für**
Reparaturschalter gemäß VDE 0113, Teil 1.
Gehäuse gemäß ISO gekapselt.
Schalter in Stellung AUS abschließbar.
Mit 2 Hilfskontakten (1 Öffner, 1 Schließer).
HS 3: 3-poliger Nockenschalter für Ventilatoren mit
einer Drehzahl oder für drehzahlgesteuerte
Ventilatoren.
HS 6: 6-poliger Nockenschalter für polumschaltbare
Ventilatoren.
Technische Daten
Spannungsart : Drehstrom / Wechselstrom
Bemessungsspannung : 230 V / 400 V
Maximalbelastung : 16 A
Schutzart : IP 65
Einbauart : Aufputz
Gewicht : 0,38 kg
Gewicht mit Verpackung : 0,41 kg
Breite : 82 mm
Höhe : 82 mm
Tiefe : 127 mm
Breite mit Verpackung : 87 mm
Höhe mit Verpackung : 95 mm
Tiefe mit Verpackung : 135 mm
Verpackungseinheit : 1 Stück
Sortiment : C
GTIN (EAN) : 4012799577362
Hersteller: MAICO
HS 3 Haupt-, Reparaturschalter
Artikelnummer: 0157.0736
Menge: 1,000 Stck

**10.2798 HS 6 Haupt-, Reparaturschalter 6-poliger Nockenschalter für polumschaltbare Ventilatoren**
Reparaturschalter gemäß VDE 0113, Teil 1.
Gehäuse gemäß ISO gekapselt.
Schalter in Stellung AUS abschließbar.
Mit 2 Hilfskontakten (1 Öffner, 1 Schließer).
HS 3: 3-poliger Nockenschalter für Ventilatoren mit
einer Drehzahl oder für drehzahlgesteuerte
Ventilatoren.
HS 6: 6-poliger Nockenschalter für polumschaltbare
Ventilatoren.
Technische Daten
Spannungsart : Drehstrom / Wechselstrom
Bemessungsspannung : 230 V / 400 V
Maximalbelastung : 25 A
Schutzart : IP 65
Einbauart : Aufputz
Gewicht : 0,4 kg
Gewicht mit Verpackung : 0,43 kg
Breite : 82 mm
Höhe : 82 mm
Tiefe : 127 mm
Breite mit Verpackung : 88 mm
Höhe mit Verpackung : 95 mm
Tiefe mit Verpackung : 135 mm
Verpackungseinheit : 1 Stück
Sortiment : C
GTIN (EAN) : 4012799577379
Hersteller: MAICO
HS 6 Haupt-, Reparaturschalter
Artikelnummer: 0157.0737
Menge: 1,000 Stck

**10.2799 DS 3 EC 3-Stufenschalter 3-Stufenschalter mit Nullstellung zur Ansteuerung der Diagonal-Ventila**
Drehschalter zur Ansteuerung 3-stufiger
Diagonal-Ventilatoren HDR .. EC.
Aufputzgehäuse gemäß ISO gekapselt.
Mit Nullstellung.
4 Schaltkontakte, 2-polig.
Griff schwarz/Frontschild silber, Beschriftung
"0-1-2-3".
Technische Daten
Spannungsart : Wechselstrom
Bemessungsspannung : 230 V
Maximalbelastung : 20 A
Schutzart : IP 65
Einbauart : Aufputz
Farbe : grau
Gewicht : 0,24 kg
Gewicht mit Verpackung : 0,29 kg
Breite : 91 mm
Höhe : 91 mm
Tiefe : 73 mm
Breite mit Verpackung : 97 mm
Höhe mit Verpackung : 118 mm
Tiefe mit Verpackung : 97 mm
Bedienungsart : Drehknopf
Verpackungseinheit : 1 Stück
Sortiment : E
GTIN (EAN) : 4012799571872
Hersteller: MAICO
DS 3 EC 3-Stufenschalter
Artikelnummer: 0157.0187
Menge: 1,000 Stck

**10.2800 DS 3N 3-Stufenschalter 3-Stufenschalter mit Nullstellung**
Drehschalter zur Ansteuerung 3-stufiger Lüftungsgeräte
(z. B. Abluftventilator ER 100 D).
Passend für Norm UP-Dosen.
Mit Nullstellung.
Technische Daten
Bemessungsspannung : 230 V
Maximalbelastung : 16 A
Schutzart : IP 30
Einbauart : Unterputz
Farbe : polarweiß, ähnlich RAL 9010, matt
Gewicht : 0,11 kg
Gewicht mit Verpackung : 0,13 kg
Breite : 80 mm
Höhe : 80 mm
Tiefe : 32 mm
Breite mit Verpackung : 83 mm
Höhe mit Verpackung : 83 mm
Tiefe mit Verpackung : 73 mm
Bedienungsart : Drehknopf
Verpackungseinheit : 1 Stück
Sortiment : C
GTIN (EAN) : 4012799571865
Hersteller: MAICO
DS 3N 3-Stufenschalter
Artikelnummer: 0157.0186
Menge: 1,000 Stck

**10.2801 DS 10 Drehschalter Drehschalter zum Betrieb von Ventilatoren unabhängig vom Thermostat**
Drehschalter zum Betrieb von Ventilatoren unabhängig
vom Thermostat.
Ein- und Umschalter zwischen Regel- und Dauerbetrieb.
Schalterstellungen: Dauerbetrieb, Aus, Regelbetrieb.
Technische Daten
Spannungsart : Wechselstrom
Bemessungsspannung : 230 V
Netzfrequenz : 50 Hz / 60 Hz
IMax : 16 A
Schutzart : IP 65
Einbauart : Aufputz
Gewicht : 0,29 kg
Gewicht mit Verpackung : 0,32 kg
Breite : 82 mm
Höhe : 82 mm
Tiefe : 101 mm
Breite mit Verpackung : 85 mm
Höhe mit Verpackung : 95 mm
Tiefe mit Verpackung : 135 mm
Verpackungseinheit : 1 Stück
Sortiment : C
GTIN (EAN) : 4012799574101
Hersteller: MAICO
DS 10 Drehschalter
Artikelnummer: 0157.0410
Menge: 1,000 Stck

**10.2802 W 1 Wendeschalter Wendeschalter für Aufputz-Installation**
Wendeschalter zur Ventilatorsteuerung.
Für den Wechselbetrieb der Luftrichtung.
WU 1: Mit Schalterdose zur Unterputzmontage.
Technische Daten
Luftrichtung : Be- und Entlüftung
Spannungsart : Wechselstrom / Drehstrom
Bemessungsspannung : 230 V / 400 V
Netzfrequenz : 50 Hz / 60 Hz
Maximalbelastung : 16 A
Schutzart : IP 65
Einbauart : Aufputz
Farbe : hellgrau
Gewicht : 0,37 kg
Gewicht mit Verpackung : 0,4 kg
Breite : 82 mm
Höhe : 82 mm
Tiefe : 127 mm
Breite mit Verpackung : 95 mm
Höhe mit Verpackung : 88 mm
Tiefe mit Verpackung : 133 mm
Verpackungseinheit : 1 Stück
Sortiment : C
GTIN (EAN) : 4012799571018
Hersteller: MAICO
W 1 Wendeschalter
Artikelnummer: 0157.0101
Menge: 1,000 Stck

**10.2803 WU 1 Wendeschalter Wendeschalter für Unterputz-Installation**
Wendeschalter zur Ventilatorsteuerung.
Für den Wechselbetrieb der Luftrichtung.
WU 1: Mit Schalterdose zur Unterputzmontage.
Technische Daten
Luftrichtung : Be- und Entlüftung
Spannungsart : Wechselstrom / Drehstrom
Bemessungsspannung : 230 V / 400 V
Netzfrequenz : 50 Hz / 60 Hz
Maximalbelastung : 16 A
Schutzart : IP 00
Einbauart : Unterputz
Farbe : hellgrau
Gewicht : 0,2 kg
Gewicht mit Verpackung : 0,23 kg
Breite : 81 mm
Höhe : 81 mm
Tiefe : 100 mm
Breite mit Verpackung : 133 mm
Höhe mit Verpackung : 95 mm
Tiefe mit Verpackung : 101 mm
Verpackungseinheit : 1 Stück
Sortiment : C
GTIN (EAN) : 4012799571025
Hersteller: MAICO
WU 1 Wendeschalter
Artikelnummer: 0157.0102
Menge: 1,000 Stck

**10.2804 P 1 Polumschalter Polumschalter zur Aufputz-Installation. Für Motoren mit Dahlanderschal**
Polumschalter zur Steuerung polumschaltbarer
Ventilatoren.
Stufenschalter für 2 Drehzahlen.
Technische Daten
Spannungsart : Drehstrom
Bemessungsspannung : 500 V
Maximalbelastung : 16 A
Schutzart : IP 65
Motor : Dahlanderschaltung
Einbauart : Aufputz
Gewicht : 0,4 kg
Gewicht mit Verpackung : 0,43 kg
Breite : 82 mm
Höhe : 82 mm
Tiefe : 127 mm
Breite mit Verpackung : 95 mm
Höhe mit Verpackung : 88 mm
Tiefe mit Verpackung : 133 mm
Verpackungseinheit : 1 Stück
Sortiment : C
GTIN (EAN) : 4012799571032
Hersteller: MAICO
P 1 Polumschalter
Artikelnummer: 0157.0103
Menge: 1,000 Stck

**10.2805 P 2 Polumschalter Polumschalter zur Aufputz-Installation. Für Motoren mit getrennten Wic**
Polumschalter zur Steuerung polumschaltbarer
Ventilatoren.
Stufenschalter für 2 Drehzahlen.
Technische Daten
Spannungsart : Drehstrom
Bemessungsspannung : 500 V
Maximalbelastung : 16 A
Schutzart : IP 65
Motor : Getrennte Wicklungen
Einbauart : Aufputz
Gewicht : 0,37 kg
Gewicht mit Verpackung : 0,4 kg
Breite : 82 mm
Höhe : 82 mm
Tiefe : 127 mm
Breite mit Verpackung : 85 mm
Höhe mit Verpackung : 95 mm
Tiefe mit Verpackung : 135 mm
Verpackungseinheit : 1 Stück
Sortiment : C
GTIN (EAN) : 4012799571063
Hersteller: MAICO
P 2 Polumschalter
Artikelnummer: 0157.0106
Menge: 1,000 Stck

**10.2806 WP 1 Wende-, Polumschalter Wende-Polumschalter für Aufputz-Installation, für Motoren mit Dahlande**
Polumschalter zur Steuerung polumschaltbarer
Ventilatoren.
Stufenschalter für 2 Drehzahlen.
Technische Daten
Luftrichtung : Be- und Entlüftung
Spannungsart : Drehstrom
Bemessungsspannung : 500 V
Maximalbelastung : 16 A
Schutzart : IP 65
Motor : Dahlanderschaltung
Einbauart : Aufputz
Gewicht : 0,42 kg
Gewicht mit Verpackung : 0,45 kg
Breite : 82 mm
Höhe : 82 mm
Tiefe : 127 mm
Breite mit Verpackung : 87 mm
Höhe mit Verpackung : 93 mm
Tiefe mit Verpackung : 133 mm
Verpackungseinheit : 1 Stück
Sortiment : C
GTIN (EAN) : 4012799571056
Hersteller: MAICO
WP 1 Wende-, Polumschalter
Artikelnummer: 0157.0105
Menge: 1,000 Stck

**10.2807 WP 2 Wende-, Polumschalter Wende-Polumschalter für Aufputz-Installation, für Motoren mit getrennt**
Polumschalter zur Steuerung polumschaltbarer
Ventilatoren.
Stufenschalter für 2 Drehzahlen.
Technische Daten
Luftrichtung : Be- und Entlüftung
Spannungsart : Drehstrom
Bemessungsspannung : 500 V
Maximalbelastung : 16 A
Schutzart : IP 65
Motor : Getrennte Wicklungen
Einbauart : Aufputz
Gewicht : 0,41 kg
Gewicht mit Verpackung : 0,44 kg
Breite : 82 mm
Höhe : 82 mm
Tiefe : 127 mm
Breite mit Verpackung : 85 mm
Höhe mit Verpackung : 93 mm
Tiefe mit Verpackung : 133 mm
Verpackungseinheit : 1 Stück
Sortiment : C
GTIN (EAN) : 4012799571087
Hersteller: MAICO
WP 2 Wende-, Polumschalter
Artikelnummer: 0157.0108
Menge: 1,000 Stck

**10.2808 FS 4 Stufenschalter Stufenschalter für 2 Drehzahlen**
FS 4: Stufenschalter für 2 Drehzahlen.
Technische Daten
Luftrichtung : Belüftung / Entlüftung
Spannungsart : Wechselstrom
Bemessungsspannung : 230 V
Netzfrequenz : 50 Hz
Maximalbelastung (induktive Last) : 0,35 A
Schutzart : IP 20
Einbauart : Aufputz
Farbe : perlweiß, ähnlich RAL 1013
Gewicht : 0,4 kg
Gewicht mit Verpackung : 0,7 kg
Breite : 128 mm
Höhe : 74 mm
Tiefe : 46 mm
Breite mit Verpackung : 130 mm
Höhe mit Verpackung : 78 mm
Tiefe mit Verpackung : 52 mm
Verpackungseinheit : 1 Stück
Sortiment : C
GTIN (EAN) : 4012799161042
Hersteller: MAICO
FS 4 Stufenschalter
Artikelnummer: 0016.0104
Menge: 1,000 Stck

**10.2809 FS 6 Stufen-, Wendeschalter Wendeschalter zur Be- und Entlüftung, 2 Stufen**
FS 6: Wendeschalter zur Be- und Entlüftung, 2 Stufen.
Technische Daten
Luftrichtung : Belüftung / Entlüftung
Spannungsart : Wechselstrom
Bemessungsspannung : 230 V
Netzfrequenz : 50 Hz
Maximalbelastung (induktive Last) : 0,35 A
Schutzart : IP 20
Einbauart : Aufputz
Farbe : perlweiß, ähnlich RAL 1013
Gewicht : 0,38 kg
Gewicht mit Verpackung : 0,4 kg
Breite : 128 mm
Höhe : 74 mm
Tiefe : 46 mm
Breite mit Verpackung : 130 mm
Höhe mit Verpackung : 78 mm
Tiefe mit Verpackung : 52 mm
Verpackungseinheit : 1 Stück
Sortiment : C
GTIN (EAN) : 4012799161066
Hersteller: MAICO
FS 6 Stufen-, Wendeschalter
Artikelnummer: 0016.0106
Menge: 1,000 Stck

**10.2810 FS 7 Wendeschalter Wendeschalter zur Be- und Entlüftung**
FS 7: Wendeschalter zur Be- und Entlüftung.
Technische Daten
Luftrichtung : Belüftung / Entlüftung
Spannungsart : Wechselstrom
Bemessungsspannung : 230 V
Netzfrequenz : 50 Hz / 60 Hz
Maximalbelastung (induktive Last) : 6 A
Schutzart : IP 20
Einbauart : Aufputz
Farbe : perlweiß, ähnlich RAL 1013
Gewicht : 0,1 kg
Gewicht mit Verpackung : 0,15 kg
Breite : 128 mm
Höhe : 74 mm
Tiefe : 46 mm
Breite mit Verpackung : 130 mm
Höhe mit Verpackung : 78 mm
Tiefe mit Verpackung : 52 mm
Verpackungseinheit : 1 Stück
Sortiment : C
GTIN (EAN) : 4012799161073
Hersteller: MAICO
FS 7 Wendeschalter
Artikelnummer: 0016.0107
Menge: 1,000 Stck

**10.2811 MVE 10-1 Motorschutzschalter Motorschutzschalter für Ventilatoren mit ausgeführten Thermokontakten,**
Motorschutzschalter für Ventilatoren mit ausgeführten
Thermokontakten.
Mit Hauptschütz und Steuersicherung.
Technische Daten
Spannungsart : Wechselstrom
Bemessungsspannung : 230 V
Netzfrequenz : 50 Hz / 60 Hz
Maximalbelastung : 10 A
Schutzart : IP 55
Einbauort : Wand
Einbauart : Aufputz
Material : Kunststoff
Farbe : schwarz / weiß
Gewicht : 0,6 kg
Gewicht mit Verpackung : 0,67 kg
Breite : 80 mm
Höhe : 135 mm
Tiefe : 96,5 mm
Breite mit Verpackung : 87 mm
Höhe mit Verpackung : 137 mm
Tiefe mit Verpackung : 100 mm
Verpackungseinheit : 1 Stück
Sortiment : C
GTIN (EAN) : 4012799993162
Hersteller: MAICO
MVE 10-1 Motorschutzschalter
Artikelnummer: 0157.1657
Menge: 1,000 Stck

**10.2812 MV 16-1 Motorschutzschalter Motorschutzschalter für Ventilatoren mit ausgeführten Thermokontakten,**
Motorschutzschalter für Ventilatoren mit ausgeführten
Thermokontakten.
Mit Hauptschütz und Steuersicherung.
Technische Daten
Spannungsart : Drehstrom
Bemessungsspannung : 400 V
Netzfrequenz : 50 Hz / 60 Hz
Maximalbelastung : 16 A
Schutzart : IP 55
Einbauort : Wand
Einbauart : Aufputz
Material : Kunststoff
Farbe : schwarz / weiß
Gewicht : 0,6 kg
Gewicht mit Verpackung : 0,67 kg
Breite : 80 mm
Höhe : 135 mm
Tiefe : 96,5 mm
Breite mit Verpackung : 87 mm
Höhe mit Verpackung : 137 mm
Tiefe mit Verpackung : 100 mm
Verpackungseinheit : 1 Stück
Sortiment : C
GTIN (EAN) : 4012799993179
Hersteller: MAICO
MV 16-1 Motorschutzschalter
Artikelnummer: 0157.1658
Menge: 1,000 Stck

**10.2813 MV 25-1 Motorschutzschalter Motorschutzschalter für Ventilatoren mit ausgeführten Thermokontakten,**
Motorschutzschalter für Ventilatoren mit ausgeführten
Thermokontakten.
Mit Hauptschütz und Steuersicherung.
Technische Daten
Spannungsart : Drehstrom
Bemessungsspannung : 400 V
Netzfrequenz : 50 Hz / 60 Hz
Maximalbelastung : 25 A
Schutzart : IP 55
Einbauort : Wand
Einbauart : Aufputz
Material : Kunststoff
Farbe : schwarz / weiß
Gewicht : 0,6 kg
Gewicht mit Verpackung : 0,67 kg
Breite : 80 mm
Höhe : 135 mm
Tiefe : 96,5 mm
Breite mit Verpackung : 87 mm
Höhe mit Verpackung : 137 mm
Tiefe mit Verpackung : 100 mm
Verpackungseinheit : 1 Stück
Sortiment : C
GTIN (EAN) : 4012799993186
Hersteller: MAICO
MV 25-1 Motorschutzschalter
Artikelnummer: 0157.1659
Menge: 1,000 Stck

**10.2814 MVS 6 Kaltleiterauslösesystem Kaltleiterauslösesystem für explosionsgeschützte Drehstromventilatoren**
Eigenständiges Komplettsystem.
Kaltleiterauslösesystem zum Überwachen der maximalen
Motortemperatur.
Notwendiges Zubehör zu Drehstromventilatoren DZ ... Ex
. .
Baumusterprüfung gemäß RL 2014/34/EU.
Mit Betriebsmeldeleuchte.
Sicherheitshinweise:
Installation ausschließlich im nicht Ex-gefährdeten
Bereich.
Technische Daten
Spannungsart : Drehstrom
Bemessungsspannung : 400 V
Netzfrequenz : 50 Hz
IMax : 6,3 A
Schutzart : IP 65
Einbauart : Aufputz
Material Gehäuse : Kunststoff
Farbe : hellgrau
Gewicht : 1,58 kg
Gewicht mit Verpackung : 1,89 kg
Breite : 120 mm
Höhe : 225 mm
Tiefe : 240 mm
Breite mit Verpackung : 130 mm
Höhe mit Verpackung : 260 mm
Tiefe mit Verpackung : 255 mm
Umgebungstemperatur : 40  C
EX-Bezeichnung nach Norm : Ex II (2)G [Ex e] / Ex II
(2)D [Ex t]
Verpackungseinheit : 1 Stück
Sortiment : G
GTIN (EAN) : 4012799575856
Hersteller: MAICO
MVS 6 Kaltleiterauslösesystem
Artikelnummer: 0157.0585
Menge: 1,000 Stck

**10.2815 TMS Thermistor Maschinenschutzrelais Kaltleiterauslösesystem für explosionsgeschützte Drehstromventilatoren**
Kaltleiterauslösesystem zum Überwachen der maximalen
Motortemperatur.
Für den Einbau in Schaltschränke.
Baumusterprüfung gemäß RL 2014/34/EU.
1 Öffner und 1 Schließer.
Mit Netz- und Fehler-LED-Anzeige.
Mit Testtaste.
Sicherheitshinweis:
Installation ausschließlich im nicht Ex-gefährdeten
Bereich.
Technische Daten
Spannungsart : Drehstrom
Bemessungsspannung : 24 V - 240 V
Netzfrequenz : 50 Hz / 60 Hz
IMax : 3 A
Schutzart : IP 20
Einbauart : Schaltschrank
Gewicht : 0,14 kg
Gewicht mit Verpackung : 0,17 kg
Breite : 23 mm
Höhe : 84 mm
Tiefe : 104 mm
Breite mit Verpackung : 28 mm
Höhe mit Verpackung : 86 mm
Tiefe mit Verpackung : 108 mm
Umgebungstemperatur : -25  C bis 60  C
EX-Bezeichnung nach Norm : Ex II (2)D [Ex t] / Ex II
(2)G [Ex e]
Verpackungseinheit : 1 Stück
Sortiment : G
GTIN (EAN) : 4012799579922
Hersteller: MAICO
TMS Thermistor Maschinenschutzrelais
Artikelnummer: 0157.0992
Menge: 1,000 Stck

**10.2816 MVEx 0,4 Motorschutzschalter Motorschutz-Schalter für explosionsgeschützte Ventilatoren, Maximalbel**
Motorschutzschalter zum Überwachen des maximalen
Motorstroms.
Notwendiges Zubehör für EZQ/EZS... Ex... und ERM...
Ex...
Baumusterprüfung gemäß RL 2014/34/EU.
Sicherheitshinweise:
Installation ausschließlich im nicht Ex-gefährdeten
Bereich.
Technische Daten
Spannungsart : Wechselstrom
Bemessungsspannung : 230 V
Netzfrequenz : 50 Hz / 60 Hz
Maximalbelastung : 0,4 A
Schutzart : IP 20
Bemessungsdauerstrom : 0,4 A
Einstellbereich Bemessungsstrom : -0,15 A
Auslösestrom Kurzschlussauslöser : 6,2 A
Einbauart : Schaltschrank
Material Gehäuse : Kunststoff
Farbe : hellgrau
Gewicht : 0,25 kg
Gewicht mit Verpackung : 0,27 kg
Breite : 45 mm
Höhe : 93 mm
Tiefe : 76 mm
Breite mit Verpackung : 50 mm
Höhe mit Verpackung : 95 mm
Tiefe mit Verpackung : 80 mm
Ex-Zulassung : PTB 10 ATEX 3013
Verpackungseinheit : 1 Stück
Sortiment : G
GTIN (EAN) : 4012799575474
Hersteller: MAICO
MVEx 0,4 Motorschutzschalter
Artikelnummer: 0157.0547
Menge: 1,000 Stck

**10.2817 MVEx 1,0 Motorschutzschalter Motorschutz-Schalter für explosionsgeschützte Ventilatoren, Maximalbel**
Motorschutzschalter zum Überwachen des maximalen
Motorstroms.
Notwendiges Zubehör für EZQ/EZS... Ex... und ERM...
Ex...
Baumusterprüfung gemäß RL 2014/34/EU.
Sicherheitshinweise:
Installation ausschließlich im nicht Ex-gefährdeten
Bereich.
Technische Daten
Spannungsart : Wechselstrom
Bemessungsspannung : 230 V
Netzfrequenz : 50 Hz / 60 Hz
Maximalbelastung : 1 A
Schutzart : IP 20
Bemessungsdauerstrom : 1 A
Einstellbereich Bemessungsstrom : -0,37 A
Auslösestrom Kurzschlussauslöser : 15,5 A
Einbauart : Schaltschrank
Material Gehäuse : Kunststoff
Farbe : hellgrau
Gewicht : 0,27 kg
Gewicht mit Verpackung : 0,3 kg
Breite : 45 mm
Höhe : 93 mm
Tiefe : 76 mm
Breite mit Verpackung : 50 mm
Höhe mit Verpackung : 100 mm
Tiefe mit Verpackung : 80 mm
Ex-Zulassung : PTB 10 ATEX 3013
Verpackungseinheit : 1 Stück
Sortiment : G
GTIN (EAN) : 4012799575481
Hersteller: MAICO
MVEx 1,0 Motorschutzschalter
Artikelnummer: 0157.0548
Menge: 1,000 Stck

**10.2818 MVEx 1,6 Motorschutzschalter Motorschutz-Schalter für explosionsgeschützte Ventilatoren, Maximalbel**
Motorschutzschalter zum Überwachen des maximalen
Motorstroms.
Notwendiges Zubehör für EZQ/EZS... Ex... und ERM...
Ex...
Baumusterprüfung gemäß RL 2014/34/EU.
Sicherheitshinweise:
Installation ausschließlich im nicht Ex-gefährdeten
Bereich.
Technische Daten
Spannungsart : Wechselstrom
Bemessungsspannung : 230 V
Netzfrequenz : 50 Hz / 60 Hz
Maximalbelastung : 1,6 A
Schutzart : IP 20
Bemessungsdauerstrom : 1,6 A
Einstellbereich Bemessungsstrom : -0,6 A
Auslösestrom Kurzschlussauslöser : 24,8 A
Einbauart : Schaltschrank
Material Gehäuse : Kunststoff
Farbe : hellgrau
Gewicht : 0,3 kg
Gewicht mit Verpackung : 0,32 kg
Breite : 45 mm
Höhe : 93 mm
Tiefe : 76 mm
Breite mit Verpackung : 50 mm
Höhe mit Verpackung : 100 mm
Tiefe mit Verpackung : 80 mm
Ex-Zulassung : PTB 10 ATEX 3013
Verpackungseinheit : 1 Stück
Sortiment : G
GTIN (EAN) : 4012799575498
Hersteller: MAICO
MVEx 1,6 Motorschutzschalter
Artikelnummer: 0157.0549
Menge: 1,000 Stck

**10.2819 MVEx 2,5 Motorschutzschalter Motorschutz-Schalter für explosionsgeschützte Ventilatoren, Maximalbel**
Motorschutzschalter zum Überwachen des maximalen
Motorstroms.
Notwendiges Zubehör für EZQ/EZS... Ex... und ERM...
Ex...
Baumusterprüfung gemäß RL 2014/34/EU.
Sicherheitshinweise:
Installation ausschließlich im nicht Ex-gefährdeten
Bereich.
Technische Daten
Spannungsart : Wechselstrom
Bemessungsspannung : 230 V
Netzfrequenz : 50 Hz / 60 Hz
Maximalbelastung : 2,5 A
Schutzart : IP 20
Bemessungsdauerstrom : 2,5 A
Einstellbereich Bemessungsstrom : -0,9 A
Auslösestrom Kurzschlussauslöser : 38,8 A
Einbauart : Schaltschrank
Material Gehäuse : Kunststoff
Farbe : hellgrau
Gewicht : 0,3 kg
Gewicht mit Verpackung : 0,32 kg
Breite : 45 mm
Höhe : 93 mm
Tiefe : 76 mm
Breite mit Verpackung : 50 mm
Höhe mit Verpackung : 100 mm
Tiefe mit Verpackung : 80 mm
Ex-Zulassung : PTB 10 ATEX 3013
Verpackungseinheit : 1 Stück
Sortiment : G
GTIN (EAN) : 4012799324812
Hersteller: MAICO
MVEx 2,5 Motorschutzschalter
Artikelnummer: 0157.1743
Menge: 1,000 Stck

**10.2820 US 16 T Schütz Universalschütz, Steuerspannung AC 230 V / 50 Hz, max. 16 A**
Universalschütz zur Steuerung von Ventilatoren bzw. für
Lasten.
Steuerspannung: 230 V/50 Hz, 240 V/60 Hz.
Mit 3 Hauptkontakten, 1 Hilfskontakt (Schließer).
Wasser- und staubgeschützt.
Mit eingebauter 35 mm Profilschiene.
Technische Daten
Spannungsart : Drehstrom
Bemessungsspannung : 600 V
Maximalbelastung (ohmsche Last) : 16 A
Schutzart : IP 55
Einbauart : Aufputz
Gewicht : 0,67 kg
Gewicht mit Verpackung : 0,78 kg
Breite : 100 mm
Höhe : 160 mm
Tiefe : 145 mm
Breite mit Verpackung : 105 mm
Höhe mit Verpackung : 200 mm
Tiefe mit Verpackung : 185 mm
Verpackungseinheit : 1 Stück
Sortiment : C
GTIN (EAN) : 4012799577690
Hersteller: MAICO
US 16 T Schütz
Artikelnummer: 0157.0769
Menge: 1,000 Stck

**10.2821 AKE Kellerentfeuchtungssteuerung Steuerung AKE zur vollautomatischen Kellerentfeuchtung in Verbindung m**
Merkmale :
Vollautomatische, intelligente
Kellerentfeuchtungssteuerung für höchste Ansprüche.
Permanenter Abgleich der absoluten Feuchte im Innen-
und Außenbereich: Angeschlossene Ventilatoren lüften
eigenständig, wenn die absolute Feuchte im Raum größer
ist als außen.
Keine Wartung und manuelle Steuerung nötig: 1x
installieren und das System arbeitet automatisch.
Betrieb von Ventilatoren bis zu insgesamt (Zu- und
Abluftventilator) 200 W und 1 A.
Für den Einsatz von Ventilatoren > 200 W und 1A sowie
Drehstromventilatoren muss ein Leistungsschalter
zwischen Steuerung und Ventilator eingebaut werden.
Barrierefreies Produkt, da automatisches Ein-/
Ausschalten ohne zusätzliche Schalter.
Steuerung überwacht die Raumfeuchte über integrierte
Feuchte-Temperatursensoren.
Frostschutzfunktion: Abschalten des Systems bei
Innentemperaturen unter 5  C.
Trockenschutzfunktion: Abschalten des Systems bei einer
relativen Feuchte kleiner 30 %.
Zusätzlicher manueller Betrieb für 20 min. kann über
Taster an der Steuerung ein- und auch wieder
ausgeschaltet werden.
Keine zusätzliche Installation vom Schalter zum Gerät
notwendig.
Zusätzlicher manueller Dauerbetrieb mit Schalter
möglich.
Status- und Funktionsanzeige durch LED's.
2 Taster: Referenzwerteinstellung und Aktivieren
manuelle Lüftung.
Kompakte Maße: Steuerung 120 x 94 x 50 mm, Außensensor
45 x 30 x 23 mm.
Lieferumfang: Steuerung, Sensoren, 15 m
Sensor-Verbindungskabel.
Gehäuse aus schlagfestem Kunststoff.
IP Schutz: Steuerung IP 40 / Außenfühler IP 54.
Für Dauerbetrieb geeignet.
Montagehinweis :
Einfache Installation: Wandmontage.
Elektrischer Anschluss: wahlweise Auf- oder Unterputz.
Technische Daten
Spannungsart : Wechselstrom
Bemessungsspannung : 230 V
Ausgang : 2 Stück
Netzfrequenz : 50 Hz
Maximalbelastung (induktive Last) : 1 A
Schutzart : IP 40
Netzzuleitung : 3 x 1,5 mm2
Spannung am Ausgang : 2 x 230 V
Einbauort : Wand
Einbauart : Aufputz
Material : Kunststoff
Kunststoffangaben : Polystyrol, PVC-frei
Farbe : weiß
Gewicht : 0,49 kg
Gewicht mit Verpackung : 0,62 kg
Breite : 120 mm
Höhe : 50 mm
Tiefe : 94 mm
Breite mit Verpackung : 260 mm
Höhe mit Verpackung : 62 mm
Tiefe mit Verpackung : 145 mm
Fördermitteltemperatur bei Nennstrom : 5  C bis 60  C
Umgebungstemperatur : 5  C bis 60  C
Verpackungseinheit : 1 Stück
Sortiment : A
GTIN (EAN) : 4012799571292
Hersteller: MAICO
AKE Kellerentfeuchtungssteuerung
Artikelnummer: 0157.0129
Menge: 1,000 Stck

**10.2822 AKE/1 Kellerentfeuchtungssteuerung Steuerung AKE/1 inkl. 2 Stk. AKE FFT Feuchte- und Temperaturfühler (4m**
Merkmale :
Vollautomatische, intelligente
Kellerentfeuchtungssteuerung für höchste Ansprüche.
Permanenter Abgleich der absoluten Feuchte im Innen-
und Außenbereich: Angeschlossene Ventilatoren lüften
eigenständig, wenn die absolute Feuchte im Raum größer
ist als außen.
Keine Wartung und manuelle Steuerung nötig: 1x
installieren und das System arbeitet automatisch.
Betrieb von Ventilatoren bis zu insgesamt (Zu- und
Abluftventilator) 600 W und 3 A.
Für den Einsatz von Ventilatoren > 600 W und 3A sowie
Drehstromventilatoren muss ein Leistungsschalter
zwischen Steuerung und Ventilator eingebaut werden.
Barrierefreies Produkt, da automatisches Ein-/
Ausschalten ohne zusätzliche Schalter.
Steuerung überwacht die Raumfeuchte über integrierte
Feuchte-Temperatursensoren.
Frostschutzfunktion: Abschalten des Systems bei
Innentemperaturen unter 5  C.
Zusätzlicher manueller Betrieb für 30 min. kann über
Taster an der Steuerung ein- und auch wieder
ausgeschaltet werden.
Keine zusätzliche Installation vom Schalter zum Gerät
notwendig.
Zusätzlicher manueller Betrieb mit externem Taster oder
Schalter möglich.
Automatische Taster / Schalter Erkennung.
Status- und Funktionsanzeige durch LED's.
Kompakte Maße: Steuerung 160 x 110 x 90 mm, Außensensor
Ï50 mm, Höhe 13 mm.
Lieferumfang: Steuerung, 2 Sensoren mit je 4 m
Kabellänge.
Sensorkabel bauseitig mit LIYY 4x0,25 mm2 Kabel
verlängerbar auf max. 30 (getrennte Verlegung
notwendig).
Gehäuse aus schlagfestem Kunststoff.
IP Schutz: Steuerung IP40 / Außenfühler IP54.
Frostschutz: Um ein Auskühlen des Raumes zu vermeiden,
besitzt die AKE eine Frostschutzfunktion. Hierbei
schaltet sich der angeschlossene Ventilator / die
angeschlossenen Ventilatoren bei Innentemperaturen von
weniger als 5  C automatisch ab.
Garagenentfeuchtung: optionales Abschalten der
Frostschutzfunktion für unbeheizte Räume.
Für Dauerbetrieb geeignet.
Montagehinweis:
Einfache Installation: Wandmontage.
Elektrischer Anschluss: Aufputz.
Technische Daten
Spannungsart : Wechselstrom
Bemessungsspannung : 230 V
Netzfrequenz : 50 Hz
Nennleistung : 2 W
Maximalbelastung (induktive Last) : 3 A
Einbauort : Wand / Decke
Einbauart : Aufputz
Material : Kunststoff
Farbe : grau
Gewicht : 0,6 kg
Gewicht mit Verpackung : 0,8 kg
Breite : 160 mm
Höhe : 90 mm
Tiefe : 110 mm
Breite mit Verpackung : 184 mm
Höhe mit Verpackung : 100 mm
Tiefe mit Verpackung : 286 mm
Fördermitteltemperatur bei Nennstrom : 5  C bis 60  C
Umgebungstemperatur : -10  C bis 40  C
Verpackungseinheit : 1 Stück
Sortiment : A
GTIN (EAN) : 4012799981114
Hersteller: MAICO
AKE/1 Kellerentfeuchtungssteuerung
Artikelnummer: 0157.1683
Menge: 1,000 Stck

**10.2823 RLS 1 WR Raumluftsteuerung Bedienteil für zentrale Lüftungsgeräte WS 120 Trio, WS 160 Flat, WS 17**
Im Lieferumfang der Lüftungsgeräte WS 120 Trio, WS 160
Flat, WS 170, WS 300 Flat, WR 310 / WR 410, WS 320 und
WS 470.
Weitere Bedienteile können parallel angeschlossen
werden.
Einstellen von 4 Lüftungsstufen über Taster.
Mit Meldung zum Filterwechsel über LED.
Mit Störungsanzeige über LED.
Im Lieferumfang Adapterplatte für Unterputzdose.
Steuerleitung zum Gerät LiYY 7x0,34 mm2.
Spannungsversorgung durch die WS-/WR-Geräte.
Technische Daten
Spannungsart : Wechselstrom
Bemessungsspannung : 12 V
Material : Kunststoff
Kunststoffangaben : Polystyrol, PVC-frei
Gewicht : 0,09 kg
Gewicht mit Verpackung : 0,1 kg
Breite : 80 mm
Höhe : 80 mm
Tiefe : 35 mm
Breite mit Verpackung : 87 mm
Höhe mit Verpackung : 87 mm
Tiefe mit Verpackung : 45 mm
Verpackungseinheit : 1 Stück
Sortiment : K
GTIN (EAN) : 4012799578093
Hersteller: MAICO
RLS 1 WR Raumluftsteuerung
Artikelnummer: 0157.0809
Menge: 1,000 Stck

**10.2824 RLS 3 Raumluftsteuerung Bedienteil für zentrale Lüftungsgeräte WS 150, ZEG 2000 P und ER 100 D**
Dreistufige Raumluftsteuerung für Abluftventilator ER
100 D und Rohrventilator HDR EC.
3 Schaltstufen: Grund-, Normal-, Volllast (Drehknopf).
Mit separatem, 2-poligem Ein- / Ausschalter
(Wippenschalter).
Beide Schalter im gemeinsamen Doppelrahmen.
Technische Daten
Spannungsart : Wechselstrom
Bemessungsspannung : 230 V
Maximalbelastung : 10 A
Schutzart : IP 30
Einbauart : Unterputz
Einbaulage : senkrecht / waagerecht
Material : Kunststoff
Kunststoffangaben : Polystyrol, PVC-frei
Gewicht : 0,19 kg
Gewicht mit Verpackung : 0,23 kg
Breite : 150 mm
Höhe : 80 mm
Tiefe : 32 mm
Breite mit Verpackung : 155 mm
Höhe mit Verpackung : 83 mm
Tiefe mit Verpackung : 83 mm
Verpackungseinheit : 1 Stück
Sortiment : K
GTIN (EAN) : 4012799578314
Hersteller: MAICO
RLS 3 Raumluftsteuerung
Artikelnummer: 0157.0831
Menge: 1,000 Stck

**10.2825 RLS T1 W Raumluftsteuerung Optionales Touch-Bedienteil für zentrale Lüftungsgeräte Trio, WS 160 F**
Grafisches Farb-TFT-Display ("Touch-Screen") mit
benutzerfreundlicher intuitiver Menüführung.
Optional als Zubehör für zentrale Lüftungsgeräte Trio,
WS 160 Flat, WS 170, WR 310/WR 410, WS 320 und WS 470.
Einstellung von Zeitprogrammen, Betriebsarten,
Lüftungsstufen, Temperaturen etc.
Beinhaltet u.a. integrierten NTC-Raumtemperaturfühler
und Mini-USB-Schnittstelle sowie 4-Draht Bus-Verbindung
(RS 485 einschl. Stromversorgung).
Auflösung Display: 480 x 272 Pixel
(Bildschirm-Diagonale 4,3").
Technische Daten
Spannungsart : Wechselstrom
Bemessungsspannung : 12 V DC
Einbauart : Aufputz
Material : Kunststoff
Kunststoffangaben : Polystyrol, PVC-frei
Farbe : weiß
Gewicht : 0,21 kg
Gewicht mit Verpackung : 0,3 kg
Breite : 127 mm
Höhe : 93 mm
Tiefe : 50 mm
Breite mit Verpackung : 165 mm
Höhe mit Verpackung : 180 mm
Tiefe mit Verpackung : 51 mm
Verpackungseinheit : 1 Stück
Sortiment : K
GTIN (EAN) : 4012799578352
Hersteller: MAICO
RLS T1 WS Raumluftsteuerung
Artikelnummer: 0157.0835
Menge: 1,000 Stck

**10.2826 RLS T2 W Raumluftsteuerung Optionales Touchscreen-Bedienteil für zentrale Lüftungsgeräte WS 120 T**
Merkmale:
Modernes intelligentes Touchscreen-Bedienteil mit
grafischem Farb-IPS-Display.
Displaygröße 800 x 400 Pixel.
Display-Diagonale 4,3.
Mit 16 MB Speicher.
Mit NTC-Raumtemperaturfühler (-20 C bis +50 C).
Mit Mini-USB-Schnittstelle.
Mit 4-Draht Bus-Verbindung (RS 485 einschl.
Stromversorgung).
Micro-SD-Kartenslot.
Es sind mit einer RLS T2 WS bis zu 5 Lüftungsgeräte
ansteuerbar.
Technische Daten
Spannungsart : Gleichspannung
Bemessungsspannung : 12 V DC
Einbauort : Wand
Einbauart : Aufputz
Material : Kunststoff / Glas
Kunststoffangaben : Polystyrol, PVC-frei
Farbe : weiß
Gewicht : 0,21 kg
Gewicht mit Verpackung : 0,3 kg
Breite : 127 mm
Höhe : 93 mm
Tiefe : 50 mm
Breite mit Verpackung : 165 mm
Höhe mit Verpackung : 180 mm
Tiefe mit Verpackung : 51 mm
Verpackungseinheit : 1 Stück
Sortiment : K
GTIN (EAN) : 4012799992660
Hersteller: MAICO
RLS T2 WS Raumluftsteuerung
Artikelnummer: 0157.1656
Menge: 1,000 Stck

**10.2827 RLS T1 S Raumluftsteuerung Raumluftsteuerung als Touch-Bedienteil passend zu geniovent.x-Geräten.**
Touchscreen-Bedienteil für geniovent.x-Geräte mit
maico@home Regelung.
Graphisches Farb-TFT-Display mit hoher Auflösung und
benutzerfreundlicher intuitiver Menüführung.
Zur Bedienung und zur Konfiguration von verschiedenen
Zeitprogrammen, Betriebsarten, Lüftungsstufen,
automatischer Nachtkühlung, Spülbetrieb, etc. sowie zur
Anzeige von Statusinformationen und Alarmmeldungen.
Integrierter Raumtemperatursensor.
Mehrgerätefähig: bis zu 10 verschiedene
geniovent.x-Geräte mit maico@home Regelung sind
ansteuerbar.
Updatefähig mittels Micro-SD Card.
Voreingestellte Sprachen: Deutsch
Technische Daten
Spannungsart : Wechselstrom
Bemessungsspannung : 12 V DC
Schutzart : IP 00
Elektrischer Anschluss : Schraubklemmen
Einbauort : innen
Einbauart : Aufputz
Material : Kunststoff
Kunststoffangaben : Polystyrol, PVC-frei
Material Gehäuse : Polystyrol, PVC-frei
Farbe : weiß, ähnlich RAL 9010
Gewicht : 0,3 kg
Gewicht mit Verpackung : 0,35 kg
Breite : 132 mm
Höhe : 92 mm
Tiefe : 19 mm
Breite mit Verpackung : 142 mm
Höhe mit Verpackung : 102 mm
Tiefe mit Verpackung : 29 mm
Umgebungstemperatur : 10  C bis 40  C
Verpackungseinheit : 1 Stück
Sortiment : X
GTIN (EAN) : 4012799320470
Hersteller: MAICO
RLS T1 SYS Raumluftsteuerung
Artikelnummer: 0157.1643
Menge: 1,000 Stck

**10.2828 RLS-MV45 Raumluftsteuerung Raumluftsteuerung als Touch-Bedienteil. Komfortable Konfiguration und**
Bestellungshinweis:
Artikelbestellung als Ersatzteil unter folgender
Artikelnummer: E040.2859.0700
Merkmale :
Einstellung und Abfrage der Parameter sowie Bedienung
über Touchscreen.
Graphische Visualisierung des aktuellen
Betriebszustands und detaillierte Anzeige aller
Betriebsparameter im Touchscreen-Displayr.
Alarmmeldungen und Störungsanzeige werden detailliert
dargestellt.
Zeit-Manager für Tag, Woche, Ferien zur Schaltung von
optionalen Heiz- oder Kühlfunktionen sowie zur freien
Kühlung mittels Bypass.
Montagemöglichkeiten: mittels Schraubbefestigung an der
Wand.
Zum Anschluss an die RLT-Geräte liegt ein
Anschlusskabel mit 1,5 m Länge bei. Das Kabel ist mit 4
x 0,75 mm2 bis max. 100 m verlängerbar.
Technische Daten
Spannungsart : Wechselstrom
Bemessungsspannung : 24 V AC / DC
Netzfrequenz : 50 Hz
Einbauort : innen
Einbauart : Aufputz
Material : Kunststoff
Kunststoffangaben : Polystyrol, PVC-frei
Material Gehäuse : Kunststoff
Farbe : schwarz
Gewicht : 0,3 kg
Gewicht mit Verpackung : 0,35 kg
Breite : 144 mm
Höhe : 96 mm
Tiefe : 14 mm
Breite mit Verpackung : 160 mm
Höhe mit Verpackung : 70 mm
Tiefe mit Verpackung : 70 mm
Verpackungseinheit : 1 Stück
Sortiment : X
GTIN (EAN) : 4012799986386
Hersteller: MAICO
RLS-MV45XX-TP Raumluftsteuerung
Artikelnummer: 0043.2750
Menge: 1,000 Stck

**10.2829 STNTZ Steckernetzteil Steckernetzteil für 230 V Schuko-Steckdose**
Steckernetzteil STNTZ für 230 V Schuko-Steckdose.
Die Ausgangsspannung beträgt 24 V DC.
Technische Daten
Bemessungsspannung : 230 V AC
Schutzart : IP 30
Spannung am Ausgang : 24 V DC
Max. Ausgangsstrom : 750 mA
Material : Kunststoff
Farbe : schwarz
Gewicht : 0,09 kg
Gewicht mit Verpackung : 0,16 kg
Breite : 80 mm
Höhe : 45 mm
Tiefe : 70 mm
Breite mit Verpackung : 165 mm
Höhe mit Verpackung : 88 mm
Tiefe mit Verpackung : 85 mm
Verpackungseinheit : 1 Stück
Sortiment : C
GTIN (EAN) : 4012799322375
Hersteller: MAICO
STNTZ Steckernetzteil
Artikelnummer: 0043.2931
Menge: 1,000 Stck

**10.2830 ST EC 01 Potentiometer Potentiometer zur Ansteuerung von EC-Ventilatoren, Ausgangssignal 0-10**
Potentiometer zur Ansteuerung von EC-Ventilatoren.
Ausgangsspannung bei ST EC 10 und ST EC 230 stufenlos
über Drehknopf zwischen 0 - 10 V einstellbar.
ST EC 3 erlaubt Regelung der Ausgangsspannung über 3
Stufen:
Stufe 1 = 3 - 7 V einstellbar
Stufe 2 = 5 - 9 V einstellbar
Stufe 3 = 10 V
Einbau des Potentiometers ist sowohl in einer
Unterputzdose ohne Gehäuse (IP 44) als auch Aufputz mit
dem Gehäuse (IP 54) möglich.
Zusätzlicher Schaltkontakt beim ST EC 010 ermöglicht z.
B. den Anschluss einer Reglerfreigabe.
ST EC 230 zum Anschluss an eine Spannungsversorgung von
230 V.
ST EC 010 zum Anschluss an eine Spannungsversorgung von
10 V.
ST EC 3 zum Anschluss an eine Spannungsversorgung von
10 - 15 V.
Technische Daten
Spannungsart : Gleichstrom
Bemessungsspannung : 10 V
Ausgangssignal : 0 V - 10 V
Schutzart : IP 54
Einbauart : Aufputz / Unterputz
Material : Kunststoff
Farbe : reinweiß, ähnlich RAL 9010
Gewicht : 0,14 kg
Gewicht mit Verpackung : 0,16 kg
Breite : 82 mm
Höhe : 82 mm
Tiefe : 65 mm
Breite mit Verpackung : 95 mm
Höhe mit Verpackung : 85 mm
Tiefe mit Verpackung : 70 mm
Verpackungseinheit : 1 Stück
Sortiment : E
GTIN (EAN) : 4012799571100
Hersteller: MAICO
ST EC 010 Potentiometer
Artikelnummer: 0157.0110
Menge: 1,000 Stck

**10.2831 ST EC 23 Potentiometer Potentiometer zur Ansteuerung von EC-Ventilatoren, Ausgangssignal 0-10**
Potentiometer zur Ansteuerung von EC-Ventilatoren.
Ausgangsspannung bei ST EC 10 und ST EC 230 stufenlos
über Drehknopf zwischen 0 - 10 V einstellbar.
ST EC 3 erlaubt Regelung der Ausgangsspannung über 3
Stufen:
Stufe 1 = 3 - 7 V einstellbar
Stufe 2 = 5 - 9 V einstellbar
Stufe 3 = 10 V
Einbau des Potentiometers ist sowohl in einer
Unterputzdose ohne Gehäuse (IP 44) als auch Aufputz mit
dem Gehäuse (IP 54) möglich.
Zusätzlicher Schaltkontakt beim ST EC 010 ermöglicht z.
B. den Anschluss einer Reglerfreigabe.
ST EC 230 zum Anschluss an eine Spannungsversorgung von
230 V.
ST EC 010 zum Anschluss an eine Spannungsversorgung von
10 V.
ST EC 3 zum Anschluss an eine Spannungsversorgung von
10 - 15 V.
Technische Daten
Spannungsart : Wechselstrom
Bemessungsspannung : 230 V
Ausgangssignal : 0 V - 10 V
Schutzart : IP 54
Einbauart : Aufputz / Unterputz
Material : Kunststoff
Farbe : reinweiß, ähnlich RAL 9010
Gewicht : 0,17 kg
Gewicht mit Verpackung : 0,19 kg
Breite : 82 mm
Höhe : 82 mm
Tiefe : 65 mm
Breite mit Verpackung : 107 mm
Höhe mit Verpackung : 85 mm
Tiefe mit Verpackung : 73 mm
Verpackungseinheit : 1 Stück
Sortiment : E
GTIN (EAN) : 4012799571094
Hersteller: MAICO
ST EC 230 Potentiometer
Artikelnummer: 0157.0109
Menge: 1,000 Stck

**10.2832 ST EC 3 Potentiometer Potentiometer zur Ansteuerung von EC-Ventilatoren, Ausgangssignal 0-10**
Potentiometer zur Ansteuerung von EC-Ventilatoren.
Ausgangsspannung bei ST EC 10 und ST EC 230 stufenlos
über Drehknopf zwischen 0 - 10 V einstellbar.
ST EC 3 erlaubt Regelung der Ausgangsspannung über 3
Stufen:
Stufe 1 = 3 - 7 V einstellbar
Stufe 2 = 5 - 9 V einstellbar
Stufe 3 = 10 V
Einbau des Potentiometers ist sowohl in einer
Unterputzdose ohne Gehäuse (IP 44) als auch Aufputz mit
dem Gehäuse (IP 54) möglich.
Zusätzlicher Schaltkontakt beim ST EC 010 ermöglicht z.
B. den Anschluss einer Reglerfreigabe.
ST EC 230 zum Anschluss an eine Spannungsversorgung von
230 V.
ST EC 010 zum Anschluss an eine Spannungsversorgung von
10 V.
ST EC 3 zum Anschluss an eine Spannungsversorgung von
10 - 15 V.
Technische Daten
Spannungsart : Gleichstrom
Bemessungsspannung : 10 V - 15 V
Ausgangssignal : 0 V - 10 V
Schutzart : IP 54
Einbauart : Aufputz / Unterputz
Material : Kunststoff
Farbe : reinweiß, ähnlich RAL 9010
Gewicht : 0,14 kg
Gewicht mit Verpackung : 0,16 kg
Breite : 82 mm
Höhe : 82 mm
Tiefe : 65 mm
Breite mit Verpackung : 95 mm
Höhe mit Verpackung : 85 mm
Tiefe mit Verpackung : 70 mm
Verpackungseinheit : 1 Stück
Sortiment : E
GTIN (EAN) : 4012799571117
Hersteller: MAICO
ST EC 3 Potentiometer
Artikelnummer: 0157.0111
Menge: 1,000 Stck

**10.2833 STX 1,5 Drehzahlsteller Drehzahlsteller für Aufputz- oder Unterputz-Installation, Maximalbelas**
Drehzahlsteller zur stufenlosen Regelung von
Ventilatoren.
Mindestdrehzahl einstellbar.
Einsetzbar für Aufputz- und Unterputzmontage, Ausnahme:
STX 4 nur für Aufputzmontage.
Funktionsprinzip: Phasenanschnitt-Steuerung.
Empfohlener Abstand zu Radio- und Fernsehgeräten: 3 m.
Einschalten der Ventilatoren auf Maximaldrehzahl durch
Drehen des Stellknopfes. Weiteres Drehen reduziert die
Drehzahl.
Spritzwassergeschützt.
Eingebaute Temperaturabschaltsicherung.
Orange LED-Betriebsanzeige.
CE-Kennzeichen.
Einschließlich Ersatzsicherung.
Zusätzlicher Schaltkontakt (230 V) z. B. zur
Ansteuerung einer Klappe.
Durch die Technik des Phasenanschnitts kann im unteren
Drehzahlbereich ein physikalisch bedingtes
Brummgeräusch auftreten. In Räumen mit dem Anspruch an
geräuscharmen Ventilatorbetrieb daher zur
Drehzahlregelung 5-Stufentransformatoren TRE...
einsetzen.
Montage an Wänden möglich, an Decken wegen
Temperaturentwicklung vermeiden.
Technische Daten
Spannungsart : Wechselstrom
Bemessungsspannung : 230 V
Maximalbelastung : 1,5 A
Mindestbelastung : 0,1 A
Schutzart : IP 44
Einbauart : Auf- oder Unterputz
Material : Kunststoff
Farbe : weiß, ähnlich RAL 9010
Gewicht : 0,16 kg
Gewicht mit Verpackung : 0,2 kg
Breite : 82 mm
Höhe : 89 mm
Tiefe : 65 mm
Breite mit Verpackung : 85 mm
Höhe mit Verpackung : 95 mm
Tiefe mit Verpackung : 70 mm
Verpackungseinheit : 1 Stück
Sortiment : C
GTIN (EAN) : 4012799992264
Hersteller: MAICO
STX 1,5 Drehzahlsteller
Artikelnummer: 0157.1561
Menge: 1,000 Stck

**10.2834 STX 2,5 Drehzahlsteller Drehzahlsteller für Aufputz- oder Unterputz-Installation, Maximalbelas**
Drehzahlsteller zur stufenlosen Regelung von
Ventilatoren.
Mindestdrehzahl einstellbar.
Einsetzbar für Aufputz- und Unterputzmontage, Ausnahme:
STX 4 nur für Aufputzmontage.
Funktionsprinzip: Phasenanschnitt-Steuerung.
Empfohlener Abstand zu Radio- und Fernsehgeräten: 3 m.
Einschalten der Ventilatoren auf Maximaldrehzahl durch
Drehen des Stellknopfes. Weiteres Drehen reduziert die
Drehzahl.
Spritzwassergeschützt.
Eingebaute Temperaturabschaltsicherung.
Orange LED-Betriebsanzeige.
CE-Kennzeichen.
Einschließlich Ersatzsicherung.
Zusätzlicher Schaltkontakt (230 V) z. B. zur
Ansteuerung einer Klappe.
Durch die Technik des Phasenanschnitts kann im unteren
Drehzahlbereich ein physikalisch bedingtes
Brummgeräusch auftreten. In Räumen mit dem Anspruch an
geräuscharmen Ventilatorbetrieb daher zur
Drehzahlregelung 5-Stufentransformatoren TRE...
einsetzen.
Montage an Wänden möglich, an Decken wegen
Temperaturentwicklung vermeiden.
Technische Daten
Spannungsart : Wechselstrom
Bemessungsspannung : 230 V
Maximalbelastung : 2,5 A
Mindestbelastung : 0,2 A
Schutzart : IP 44
Einbauart : Auf- oder Unterputz
Material : Kunststoff
Farbe : weiß, ähnlich RAL 9010
Gewicht : 0,16 kg
Gewicht mit Verpackung : 0,2 kg
Breite : 82 mm
Höhe : 89 mm
Tiefe : 65 mm
Breite mit Verpackung : 85 mm
Höhe mit Verpackung : 95 mm
Tiefe mit Verpackung : 70 mm
Verpackungseinheit : 1 Stück
Sortiment : C
GTIN (EAN) : 4012799992271
Hersteller: MAICO
STX 2,5 Drehzahlsteller
Artikelnummer: 0157.1562
Menge: 1,000 Stck

**10.2835 STX 4 Drehzahlsteller Drehzahlsteller für Aufputz-Installation, Maximalbelastung 4 A**
Drehzahlsteller zur stufenlosen Regelung von
Ventilatoren.
Mindestdrehzahl einstellbar.
Einsetzbar für Aufputz- und Unterputzmontage, Ausnahme:
STX 4 nur für Aufputzmontage.
Funktionsprinzip: Phasenanschnitt-Steuerung.
Empfohlener Abstand zu Radio- und Fernsehgeräten: 3 m.
Einschalten der Ventilatoren auf Maximaldrehzahl durch
Drehen des Stellknopfes. Weiteres Drehen reduziert die
Drehzahl.
Spritzwassergeschützt.
Eingebaute Temperaturabschaltsicherung.
Orange LED-Betriebsanzeige.
CE-Kennzeichen.
Einschließlich Ersatzsicherung.
Zusätzlicher Schaltkontakt (230 V) z. B. zur
Ansteuerung einer Klappe.
Durch die Technik des Phasenanschnitts kann im unteren
Drehzahlbereich ein physikalisch bedingtes
Brummgeräusch auftreten. In Räumen mit dem Anspruch an
geräuscharmen Ventilatorbetrieb daher zur
Drehzahlregelung 5-Stufentransformatoren TRE...
einsetzen.
Montage an Wänden möglich, an Decken wegen
Temperaturentwicklung vermeiden.
Technische Daten
Spannungsart : Wechselstrom
Bemessungsspannung : 230 V
Maximalbelastung : 4 A
Mindestbelastung : 0,4 A
Schutzart : IP 44
Einbauart : Aufputz
Material : Kunststoff
Farbe : weiß, ähnlich RAL 9010
Gewicht : 0,23 kg
Gewicht mit Verpackung : 0,26 kg
Breite : 82 mm
Höhe : 89 mm
Tiefe : 65 mm
Breite mit Verpackung : 85 mm
Höhe mit Verpackung : 95 mm
Tiefe mit Verpackung : 70 mm
Verpackungseinheit : 1 Stück
Sortiment : C
GTIN (EAN) : 4012799992288
Hersteller: MAICO
STX 4 Drehzahlsteller
Artikelnummer: 0157.1563
Menge: 1,000 Stck

**10.2836 STSX 2,5 Drehzahlsteller, Verteilertafel Drehzahlsteller für Verteilertafel-Einbau**
Drehzahlsteller zur stufenlosen Regelung von
Ventilatoren.
VDE-geprüft.
Für eine Drehrichtung.
Einbau auf 35 mm Normprofilschiene möglich.
Grüne LED-Betriebsanzeige.
Durch die Technik des Phasenanschnitts kann im unteren
Drehzahlbereich ein physikalisch bedingtes
Brummgeräusch auftreten. In Räumen mit dem Anspruch an
geräuscharmen Ventilatorbetrieb daher zur
Drehzahlregelung 5-Stufentransformatoren TRE...
einsetzen.
Technische Daten
Spannungsart : Wechselstrom
Bemessungsspannung : 230 V
Maximalbelastung : 2,5 A
Mindestbelastung : 0,1 A
Schutzart : IP 30
Einbauart : Verteilertafel / Schaltschrank
Farbe : hellgrau, ähnlich RAL 7035
Gewicht : 0,1 kg
Gewicht mit Verpackung : 0,12 kg
Breite : 35 mm
Höhe : 94 mm
Tiefe : 86 mm
Breite mit Verpackung : 40 mm
Höhe mit Verpackung : 95 mm
Tiefe mit Verpackung : 96 mm
Verpackungseinheit : 1 Stück
Sortiment : C
GTIN (EAN) : 4012799992295
Hersteller: MAICO
STSX 2,5 Drehzahlsteller, Verteilertafel
Artikelnummer: 0157.1564
Menge: 1,000 Stck

**10.2837 UWK 1 Wendeschalter Wendeschalter zur Be- und Entlüftung, mit Abdeckrahmen zur Kombination**
Wendeschalter zur Be- und Entlüftung.
Mit Abdeckrahmen zur Kombination mit STU 1 oder
STU 2,5.
Technische Daten
Spannungsart : Wechselstrom
Bemessungsspannung : 230 V
Netzfrequenz : 50 Hz / 60 Hz
IMax : 1 A
Einbauart : Unterputz
Farbe : alpinweiß
Gewicht : 0,1 kg
Gewicht mit Verpackung : 0,14 kg
Breite : 80 mm
Höhe : 150 mm
Tiefe : 10 mm
Breite mit Verpackung : 85 mm
Höhe mit Verpackung : 190 mm
Tiefe mit Verpackung : 58 mm
Verpackungseinheit : 1 Stück
Sortiment : C
GTIN (EAN) : 4012799578178
Hersteller: MAICO
UWK 1 Wendeschalter
Artikelnummer: 0157.0817
Menge: 1,000 Stck

**10.2838 MFU 1 Frequenzumrichter Frequenzumrichter zur Drehzahlregelung von Ventilatoren, Leistung 0,55**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DAS, DAR, EDR, GRK, GRM,
DRD, DSK 56/63/71 und allen DZ... mit Phasenisolation
(Sonderausführung).
Zur Fernwartung kann zusätzlich ST EC 010 verwendet
werden.
Technische Daten
Bemessungsspannung : 3 x 380 V bis 480 V (+/- 10%)
Netzfrequenz : 50 Hz / 60 Hz
INenn : 1,4 A
Empfohlene Motorleistung : 550 W
Schutzart : IP 54
Material Gehäuse : Stahlblech, verzinkt
Farbe : hellgrau, ähnlich RAL 7035
Gewicht : 5,58 kg
Gewicht mit Verpackung : 6,84 kg
Breite : 200 mm
Höhe : 350 mm
Tiefe : 157 mm
Breite mit Verpackung : 290 mm
Höhe mit Verpackung : 360 mm
Tiefe mit Verpackung : 270 mm
Umgebungstemperatur : -10  C bis 50  C
Verpackungseinheit : 1 Stück
Sortiment : C
GTIN (EAN) : 4012799572145
Hersteller: MAICO
MFU 1 Frequenzumrichter
Artikelnummer: 0157.1214
Menge: 1,000 Stck

**10.2839 MFU 2 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DAS, DAR, EDR, GRK, GRM,
DRD, DSK 56/63/71 und allen DZ... mit Phasenisolation
(Sonderausführung).
Zur Fernwartung kann zusätzlich ST EC 010 verwendet
werden.
Technische Daten
Bemessungsspannung : 3 x 380 V bis 480 V (+/- 10%)
Netzfrequenz : 50 Hz / 60 Hz
INenn : 2,6 A
Empfohlene Motorleistung : 750 W
Schutzart : IP 54
Material Gehäuse : Stahlblech, verzinkt
Farbe : hellgrau, ähnlich RAL 7035
Gewicht : 5,64 kg
Gewicht mit Verpackung : 6,94 kg
Breite : 200 mm
Höhe : 350 mm
Tiefe : 157 mm
Breite mit Verpackung : 265 mm
Höhe mit Verpackung : 360 mm
Tiefe mit Verpackung : 295 mm
Umgebungstemperatur : -10  C bis 50  C
Verpackungseinheit : 1 Stück
Sortiment : C
GTIN (EAN) : 4012799572152
Hersteller: MAICO
MFU 2 Frequenzumrichter
Artikelnummer: 0157.1215
Menge: 1,000 Stck

**10.2840 MFU 4 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DAS, DAR, EDR, GRK, GRM,
DRD, DSK 56/63/71 und allen DZ... mit Phasenisolation
(Sonderausführung).
Zur Fernwartung kann zusätzlich ST EC 010 verwendet
werden.
Technische Daten
Bemessungsspannung : 3 x 380 V bis 480 V (+/- 10%)
Netzfrequenz : 50 Hz / 60 Hz
INenn : 4,3 A
Empfohlene Motorleistung : 1.500 W
Schutzart : IP 54
Material Gehäuse : Stahlblech, verzinkt
Farbe : hellgrau, ähnlich RAL 7035
Gewicht : 5,65 kg
Gewicht mit Verpackung : 7,05 kg
Breite : 200 mm
Höhe : 350 mm
Tiefe : 157 mm
Breite mit Verpackung : 295 mm
Höhe mit Verpackung : 355 mm
Tiefe mit Verpackung : 275 mm
Umgebungstemperatur : -10  C bis 50  C
Verpackungseinheit : 1 Stück
Sortiment : C
GTIN (EAN) : 4012799572169
Hersteller: MAICO
MFU 4 Frequenzumrichter
Artikelnummer: 0157.1216
Menge: 1,000 Stck

**10.2841 MFU 6 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DAS, DAR, EDR, GRK, GRM,
DRD, DSK 56/63/71 und allen DZ... mit Phasenisolation
(Sonderausführung).
Zur Fernwartung kann zusätzlich ST EC 010 verwendet
werden.
Technische Daten
Bemessungsspannung : 3 x 380 V bis 480 V (+/- 10%)
Netzfrequenz : 50 Hz / 60 Hz
INenn : 6 A
Empfohlene Motorleistung : 2.200 W
Schutzart : IP 54
Material Gehäuse : Stahlblech, verzinkt
Farbe : hellgrau, ähnlich RAL 7035
Gewicht : 7,35 kg
Gewicht mit Verpackung : 8,76 kg
Breite : 200 mm
Höhe : 350 mm
Tiefe : 172 mm
Breite mit Verpackung : 300 mm
Höhe mit Verpackung : 360 mm
Tiefe mit Verpackung : 250 mm
Umgebungstemperatur : -10  C bis 50  C
Verpackungseinheit : 1 Stück
Sortiment : C
GTIN (EAN) : 4012799572176
Hersteller: MAICO
MFU 6 Frequenzumrichter
Artikelnummer: 0157.1217
Menge: 1,000 Stck

**10.2842 MFU 10 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DAS, DAR, EDR, GRK, GRM,
DRD, DSK 56/63/71 und allen DZ... mit Phasenisolation
(Sonderausführung).
Zur Fernwartung kann zusätzlich ST EC 010 verwendet
werden.
Technische Daten
Bemessungsspannung : 3 x 380 V bis 480 V (+/- 10%)
Netzfrequenz : 50 Hz / 60 Hz
INenn : 9,6 A
Empfohlene Motorleistung : 3.700 W
Schutzart : IP 54
Material Gehäuse : Stahlblech, verzinkt
Farbe : hellgrau, ähnlich RAL 7035
Gewicht : 7,58 kg
Gewicht mit Verpackung : 8,92 kg
Breite : 200 mm
Höhe : 350 mm
Tiefe : 172 mm
Breite mit Verpackung : 300 mm
Höhe mit Verpackung : 360 mm
Tiefe mit Verpackung : 270 mm
Umgebungstemperatur : -10  C bis 50  C
Verpackungseinheit : 1 Stück
Sortiment : C
GTIN (EAN) : 4012799572183
Hersteller: MAICO
MFU 10 Frequenzumrichter
Artikelnummer: 0157.1218
Menge: 1,000 Stck

**10.2843 MFU 14 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DAS, DAR, EDR, GRK, GRM,
DRD, DSK 56/63/71 und allen DZ... mit Phasenisolation
(Sonderausführung).
Zur Fernwartung kann zusätzlich ST EC 010 verwendet
werden.
Technische Daten
Bemessungsspannung : 3 x 380 V bis 480 V (+/- 10%)
Netzfrequenz : 50 Hz / 60 Hz
INenn : 14 A
Empfohlene Motorleistung : 5.500 W
Schutzart : IP 54
Material Gehäuse : Stahlblech, verzinkt
Farbe : hellgrau, ähnlich RAL 7035
Gewicht : 21,8 kg
Gewicht mit Verpackung : 23,87 kg
Breite : 260 mm
Höhe : 710 mm
Tiefe : 300 mm
Breite mit Verpackung : 410 mm
Höhe mit Verpackung : 740 mm
Tiefe mit Verpackung : 355 mm
Umgebungstemperatur : -10  C bis 50  C
Verpackungseinheit : 1 Stück
Sortiment : C
GTIN (EAN) : 4012799572190
Hersteller: MAICO
MFU 14 Frequenzumrichter
Artikelnummer: 0157.1219
Menge: 1,000 Stck

**10.2844 MFU 19 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DAS, DAR, EDR, GRK, GRM,
DRD, DSK 56/63/71 und allen DZ... mit Phasenisolation
(Sonderausführung).
Zur Fernwartung kann zusätzlich ST EC 010 verwendet
werden.
Technische Daten
Bemessungsspannung : 3 x 380 V bis 480 V (+/- 10%)
Netzfrequenz : 50 Hz / 60 Hz
INenn : 19 A
Empfohlene Motorleistung : 7.500 W
Schutzart : IP 54
Material Gehäuse : Stahlblech, verzinkt
Farbe : hellgrau, ähnlich RAL 7035
Gewicht : 21,87 kg
Gewicht mit Verpackung : 23,85 kg
Breite : 260 mm
Höhe : 710 mm
Tiefe : 300 mm
Breite mit Verpackung : 415 mm
Höhe mit Verpackung : 740 mm
Tiefe mit Verpackung : 355 mm
Umgebungstemperatur : -10  C bis 50  C
Verpackungseinheit : 1 Stück
Sortiment : C
GTIN (EAN) : 4012799572206
Hersteller: MAICO
MFU 19 Frequenzumrichter
Artikelnummer: 0157.1220
Menge: 1,000 Stck

**10.2845 TRE 0,4- 5-Stufentransformator 5-Stufen-Transformator, Wechselstrom, Maximalbelastung 0,4 A**
5-Stufentransformator zur Drehzahleinstellung.
Zur Steuerung von Wechselstrom-Ventilatoren.
Mit Betriebsmeldeleuchte.
Zusätzlicher Schaltkontakt (230 V) z. B. zur
Ansteuerung einer Klappe.
Technische Daten
Spannungsart : Wechselstrom
Bemessungsspannung : 230 V
Netzfrequenz : 50 Hz / 60 Hz
Nennleistung : 72 W
Maximalbelastung : 0,4 A
Schutzart : IP 54
Sekundärspannung : 85 V / 115 V / 150 V / 180 V / 230 V
Einbauart : Aufputz
Material Gehäuse : Kunststoff
Farbe : hellgrau, ähnlich RAL 7035
Gewicht : 1,45 kg
Gewicht mit Verpackung : 1,96 kg
Breite : 195 mm
Höhe : 148 mm
Tiefe : 175 mm
Breite mit Verpackung : 235 mm
Höhe mit Verpackung : 235 mm
Tiefe mit Verpackung : 195 mm
Umgebungstemperatur : 0  C bis 40  C
Verpackungseinheit : 1 Stück
Sortiment : C
GTIN (EAN) : 4012799571568
Hersteller: MAICO
TRE 0,4-2 5-Stufentransformator
Artikelnummer: 0157.0156
Menge: 1,000 Stck

**10.2846 TRE 0,6- 5-Stufentransformator 5-Stufen-Transformator, Wechselstrom, Maximalbelastung 0,6 A**
5-Stufentransformator zur Drehzahleinstellung.
Zur Steuerung von Wechselstrom-Ventilatoren.
Mit Betriebsmeldeleuchte.
Zusätzlicher Schaltkontakt (230 V) z. B. zur
Ansteuerung einer Klappe.
Technische Daten
Spannungsart : Wechselstrom
Bemessungsspannung : 230 V
Netzfrequenz : 50 Hz / 60 Hz
Nennleistung : 108 W
Maximalbelastung : 0,6 A
Schutzart : IP 54
Sekundärspannung : 85 V / 115 V / 150 V / 180 V / 230 V
Einbauart : Aufputz
Material Gehäuse : Kunststoff
Farbe : hellgrau, ähnlich RAL 7035
Gewicht : 1,67 kg
Gewicht mit Verpackung : 2,18 kg
Breite : 195 mm
Höhe : 148 mm
Tiefe : 175 mm
Breite mit Verpackung : 235 mm
Höhe mit Verpackung : 230 mm
Tiefe mit Verpackung : 190 mm
Umgebungstemperatur : 0  C bis 40  C
Verpackungseinheit : 1 Stück
Sortiment : C
GTIN (EAN) : 4012799571575
Hersteller: MAICO
TRE 0,6-2 5-Stufentransformator
Artikelnummer: 0157.0157
Menge: 1,000 Stck

**10.2847 TRE 1,6- 5-Stufentransformator 5-Stufen-Transformator, Wechselstrom, Maximalbelastung 1,6 A**
5-Stufentransformator zur Drehzahleinstellung.
Zur Steuerung von Wechselstrom-Ventilatoren.
Mit Betriebsmeldeleuchte.
Zusätzlicher Schaltkontakt (230 V) z. B. zur
Ansteuerung einer Klappe.
Technische Daten
Spannungsart : Wechselstrom
Bemessungsspannung : 230 V
Netzfrequenz : 50 Hz / 60 Hz
Nennleistung : 288 W
Maximalbelastung : 1,6 A
Schutzart : IP 54
Sekundärspannung : 85 V / 115 V / 150 V / 180 V / 230 V
Einbauart : Aufputz
Material Gehäuse : Kunststoff
Farbe : hellgrau, ähnlich RAL 7035
Gewicht : 2,84 kg
Gewicht mit Verpackung : 3,36 kg
Breite : 195 mm
Höhe : 148 mm
Tiefe : 175 mm
Breite mit Verpackung : 235 mm
Höhe mit Verpackung : 235 mm
Tiefe mit Verpackung : 195 mm
Umgebungstemperatur : 0  C bis 40  C
Verpackungseinheit : 1 Stück
Sortiment : C
GTIN (EAN) : 4012799571582
Hersteller: MAICO
TRE 1,6-2 5-Stufentransformator
Artikelnummer: 0157.0158
Menge: 1,000 Stck

**10.2848 TRE 3,3- 5-Stufentransformator 5-Stufen-Transformator, Wechselstrom, Maximalbelastung 3,3 A**
5-Stufentransformator zur Drehzahleinstellung.
Zur Steuerung von Wechselstrom-Ventilatoren.
Mit Betriebsmeldeleuchte.
Zusätzlicher Schaltkontakt (230 V) z. B. zur
Ansteuerung einer Klappe.
Technische Daten
Spannungsart : Wechselstrom
Bemessungsspannung : 230 V
Netzfrequenz : 50 Hz / 60 Hz
Nennleistung : 594 W
Maximalbelastung : 3,3 A
Schutzart : IP 54
Sekundärspannung : 85 V / 115 V / 150 V / 180 V / 230 V
Einbauart : Aufputz
Material Gehäuse : Kunststoff
Farbe : hellgrau, ähnlich RAL 7035
Gewicht : 3,86 kg
Gewicht mit Verpackung : 4,38 kg
Breite : 195 mm
Höhe : 148 mm
Tiefe : 175 mm
Breite mit Verpackung : 235 mm
Höhe mit Verpackung : 235 mm
Tiefe mit Verpackung : 195 mm
Umgebungstemperatur : 0  C bis 40  C
Verpackungseinheit : 1 Stück
Sortiment : C
GTIN (EAN) : 4012799571599
Hersteller: MAICO
TRE 3,3-2 5-Stufentransformator
Artikelnummer: 0157.0159
Menge: 1,000 Stck

**10.2849 TRE 6,5- 5-Stufentransformator 5-Stufen-Transformator, Wechselstrom, Maximalbelastung 6,5 A**
5-Stufentransformator zur Drehzahleinstellung.
Zur Steuerung von Wechselstrom-Ventilatoren.
Mit Betriebsmeldeleuchte.
Zusätzlicher Schaltkontakt (230 V) z. B. zur
Ansteuerung einer Klappe.
Technische Daten
Spannungsart : Wechselstrom
Bemessungsspannung : 230 V
Netzfrequenz : 50 Hz / 60 Hz
Nennleistung : 1.170 W
Maximalbelastung : 6,5 A
Schutzart : IP 54
Sekundärspannung : 85 V / 115 V / 150 V / 180 V / 230 V
Einbauart : Aufputz
Material Gehäuse : Kunststoff
Farbe : hellgrau, ähnlich RAL 7035
Gewicht : 6,61 kg
Gewicht mit Verpackung : 7,79 kg
Breite : 248 mm
Höhe : 195 mm
Tiefe : 205 mm
Breite mit Verpackung : 255 mm
Höhe mit Verpackung : 335 mm
Tiefe mit Verpackung : 270 mm
Umgebungstemperatur : 0  C bis 40  C
Verpackungseinheit : 1 Stück
Sortiment : C
GTIN (EAN) : 4012799571605
Hersteller: MAICO
TRE 6,5-2 5-Stufentransformator
Artikelnummer: 0157.0160
Menge: 1,000 Stck

**10.2850 TRE 10-2 5-Stufentransformator 5-Stufen-Transformator, Wechselstrom, Maximalbelastung 10 A**
5-Stufentransformator zur Drehzahleinstellung.
Zur Steuerung von Wechselstrom-Ventilatoren.
Mit Betriebsmeldeleuchte.
Zusätzlicher Schaltkontakt (230 V) z. B. zur
Ansteuerung einer Klappe.
Technische Daten
Spannungsart : Wechselstrom
Bemessungsspannung : 230 V
Netzfrequenz : 50 Hz / 60 Hz
Nennleistung : 1.800 W
Maximalbelastung : 10 A
Schutzart : IP 54
Sekundärspannung : 85 V / 115 V / 150 V / 180 V / 230 V
Einbauart : Aufputz
Material Gehäuse : Kunststoff
Farbe : hellgrau, ähnlich RAL 7035
Gewicht : 9,29 kg
Gewicht mit Verpackung : 10,52 kg
Breite : 248 mm
Höhe : 195 mm
Tiefe : 205 mm
Breite mit Verpackung : 260 mm
Höhe mit Verpackung : 335 mm
Tiefe mit Verpackung : 265 mm
Umgebungstemperatur : 0  C bis 40  C
Verpackungseinheit : 1 Stück
Sortiment : C
GTIN (EAN) : 4012799571612
Hersteller: MAICO
TRE 10-2 5-Stufentransformator
Artikelnummer: 0157.0161
Menge: 1,000 Stck

**10.2851 TR 0,4-2 5-Stufentransformator 5-Stufen-Transformator, Drehstrom, Maximalbelastung 0,4 A**
5-Stufentransformator zur Drehzahleinstellung.
Zur Steuerung von Drehstrom-Ventilatoren.
Mit Betriebsmeldeleuchte.
Technische Daten
Spannungsart : Drehstrom
Bemessungsspannung : 400 V
Netzfrequenz : 50 Hz / 60 Hz
Nennleistung : 200 W
Maximalbelastung : 0,4 A
Schutzart : IP 54
Sekundärspannung : 105 V / 150 V / 190 V / 250 V / 400
V
Einbauart : Aufputz
Material Gehäuse : Kunststoff
Farbe : hellgrau, ähnlich RAL 7035
Gewicht : 3,33 kg
Gewicht mit Verpackung : 4,52 kg
Breite : 248 mm
Höhe : 195 mm
Tiefe : 205 mm
Breite mit Verpackung : 260 mm
Höhe mit Verpackung : 340 mm
Tiefe mit Verpackung : 260 mm
Umgebungstemperatur : 0  C bis 40  C
Verpackungseinheit : 1 Stück
Sortiment : C
GTIN (EAN) : 4012799571476
Hersteller: MAICO
TR 0,4-2 5-Stufentransformator
Artikelnummer: 0157.0147
Menge: 1,000 Stck

**10.2852 TR 0,8-2 5-Stufentransformator 5-Stufen-Transformator, Drehstrom, Maximalbelastung 0,8 A**
5-Stufentransformator zur Drehzahleinstellung.
Zur Steuerung von Drehstrom-Ventilatoren.
Mit Betriebsmeldeleuchte.
Technische Daten
Spannungsart : Drehstrom
Bemessungsspannung : 400 V
Netzfrequenz : 50 Hz / 60 Hz
Nennleistung : 400 W
Maximalbelastung : 0,8 A
Schutzart : IP 54
Sekundärspannung : 105 V / 150 V / 190 V / 250 V / 400
V
Einbauart : Aufputz
Material Gehäuse : Kunststoff
Farbe : hellgrau, ähnlich RAL 7035
Gewicht : 5,1 kg
Gewicht mit Verpackung : 6,29 kg
Breite : 248 mm
Höhe : 195 mm
Tiefe : 205 mm
Breite mit Verpackung : 260 mm
Höhe mit Verpackung : 340 mm
Tiefe mit Verpackung : 260 mm
Umgebungstemperatur : 0  C bis 40  C
Verpackungseinheit : 1 Stück
Sortiment : C
GTIN (EAN) : 4012799571483
Hersteller: MAICO
TR 0,8-2 5-Stufentransformator
Artikelnummer: 0157.0148
Menge: 1,000 Stck

**10.2853 TR 2,5-2 5-Stufentransformator 5-Stufen-Transformator, Drehstrom, Maximalbelastung 2,5 A**
5-Stufentransformator zur Drehzahleinstellung.
Zur Steuerung von Drehstrom-Ventilatoren.
Mit Betriebsmeldeleuchte.
Technische Daten
Spannungsart : Drehstrom
Bemessungsspannung : 400 V
Netzfrequenz : 50 Hz / 60 Hz
Nennleistung : 1.250 W
Maximalbelastung : 2,5 A
Schutzart : IP 54
Sekundärspannung : 105 V / 150 V / 190 V / 250 V / 400
V
Einbauart : Aufputz
Material Gehäuse : Kunststoff
Farbe : hellgrau, ähnlich RAL 7035
Gewicht : 10,07 kg
Gewicht mit Verpackung : 10,98 kg
Breite : 228 mm
Höhe : 310 mm
Tiefe : 225 mm
Breite mit Verpackung : 255 mm
Höhe mit Verpackung : 340 mm
Tiefe mit Verpackung : 265 mm
Umgebungstemperatur : 0  C bis 40  C
Verpackungseinheit : 1 Stück
Sortiment : C
GTIN (EAN) : 4012799571490
Hersteller: MAICO
TR 2,5-2 5-Stufentransformator
Artikelnummer: 0157.0149
Menge: 1,000 Stck

**10.2854 TR 6,6-2 5-Stufentransformator 5-Stufen-Transformator, Drehstrom, Maximalbelastung 6,6 A**
5-Stufentransformator zur Drehzahleinstellung.
Zur Steuerung von Drehstrom-Ventilatoren.
Mit Betriebsmeldeleuchte.
Technische Daten
Spannungsart : Drehstrom
Bemessungsspannung : 400 V
Netzfrequenz : 50 Hz / 60 Hz
Nennleistung : 3.300 W
Maximalbelastung : 6,6 A
Schutzart : IP 54
Sekundärspannung : 105 V / 150 V / 190 V / 250 V / 400
V
Einbauart : Aufputz
Material Gehäuse : Metall
Farbe : hellgrau, ähnlich RAL 7035
Gewicht : 26,84 kg
Gewicht mit Verpackung : 28,31 kg
Breite : 400 mm
Höhe : 300 mm
Tiefe : 240 mm
Breite mit Verpackung : 420 mm
Höhe mit Verpackung : 305 mm
Tiefe mit Verpackung : 340 mm
Umgebungstemperatur : 0  C bis 40  C
Verpackungseinheit : 1 Stück
Sortiment : C
GTIN (EAN) : 4012799571506
Hersteller: MAICO
TR 6,6-2 5-Stufentransformator
Artikelnummer: 0157.0150
Menge: 1,000 Stck

**10.2855 TRE 1,6 5-Stufentransformator, Schaltschrank 5-Stufen-Transformator, Schaltschrank, Wechselstrom, Maximalbelastung**
5-Stufentransformator zur Drehzahleinstellung.
Zur Steuerung von Wechselstrom-Ventilatoren.
Mit Fußwinkel und Anschlussklemmen.
Mit Hutschienenmontage bei Einbautrafos < 3 kg.
Zubehör: 5-Stufenschalter ESS 20
Technische Daten
Spannungsart : Wechselstrom
Bemessungsspannung : 230 V
Netzfrequenz : 50 Hz / 60 Hz
Nennleistung : 288 W
Maximalbelastung : 1,6 A
Schutzart : IP 00
Sekundärspannung : 85 V / 115 V / 150 V / 180 V / 230 V
Einbauart : Schaltschrank
Gewicht : 1,96 kg
Gewicht mit Verpackung : 2,84 kg
Breite : 84 mm
Höhe : 75 mm
Tiefe : 95 mm
Breite mit Verpackung : 240 mm
Höhe mit Verpackung : 230 mm
Tiefe mit Verpackung : 190 mm
Umgebungstemperatur : 0  C bis 40  C
Verpackungseinheit : 1 Stück
Sortiment : C
GTIN (EAN) : 4012799571629
Hersteller: MAICO
TRE 1,6 S-2 5-Stufentransformator, Schaltschrank
Artikelnummer: 0157.0162
Menge: 1,000 Stck

**10.2856 TRE 3,3 5-Stufentransformator, Schaltschrank 5-Stufen-Transformator, Schaltschrank, Wechselstrom, Maximalbelastung**
5-Stufentransformator zur Drehzahleinstellung.
Zur Steuerung von Wechselstrom-Ventilatoren.
Mit Fußwinkel und Anschlussklemmen.
Mit Hutschienenmontage bei Einbautrafos < 3 kg.
Zubehör: 5-Stufenschalter ESS 20
Technische Daten
Spannungsart : Wechselstrom
Bemessungsspannung : 230 V
Netzfrequenz : 50 Hz / 60 Hz
Nennleistung : 594 W
Maximalbelastung : 3,3 A
Schutzart : IP 00
Sekundärspannung : 85 V / 115 V / 150 V / 180 V / 230 V
Einbauart : Schaltschrank
Gewicht : 2,72 kg
Gewicht mit Verpackung : 3,57 kg
Breite : 105 mm
Höhe : 80 mm
Tiefe : 110 mm
Breite mit Verpackung : 240 mm
Höhe mit Verpackung : 230 mm
Tiefe mit Verpackung : 190 mm
Umgebungstemperatur : 0  C bis 40  C
Verpackungseinheit : 1 Stück
Sortiment : C
GTIN (EAN) : 4012799571636
Hersteller: MAICO
TRE 3,3 S-2 5-Stufentransformator, Schaltschrank
Artikelnummer: 0157.0163
Menge: 1,000 Stck

**10.2857 TRE 6,5 5-Stufentransformator, Schaltschrank 5-Stufen-Transformator, Schaltschrank, Wechselstrom, Maximalbelastung**
5-Stufentransformator zur Drehzahleinstellung.
Zur Steuerung von Wechselstrom-Ventilatoren.
Mit Fußwinkel und Anschlussklemmen.
Mit Hutschienenmontage bei Einbautrafos < 3 kg.
Zubehör: 5-Stufenschalter ESS 20
Technische Daten
Spannungsart : Wechselstrom
Bemessungsspannung : 230 V
Netzfrequenz : 50 Hz / 60 Hz
Nennleistung : 1.170 W
Maximalbelastung : 6,5 A
Schutzart : IP 00
Sekundärspannung : 85 V / 115 V / 150 V / 180 V / 230 V
Einbauart : Schaltschrank
Gewicht : 5,15 kg
Gewicht mit Verpackung : 6,05 kg
Breite : 120 mm
Höhe : 100 mm
Tiefe : 120 mm
Breite mit Verpackung : 240 mm
Höhe mit Verpackung : 230 mm
Tiefe mit Verpackung : 190 mm
Umgebungstemperatur : 0  C bis 40  C
Verpackungseinheit : 1 Stück
Sortiment : C
GTIN (EAN) : 4012799571643
Hersteller: MAICO
TRE 6,5 S-2 5-Stufentransformator, Schaltschrank
Artikelnummer: 0157.0164
Menge: 1,000 Stck

**10.2858 TR 0,8 S 5-Stufentransformator, Schaltschrank 5-Stufen-Transformator, Schaltschrank, Drehstrom, Maximalbelastung 0,8**
5-Stufentransformator zur Drehzahleinstellung.
Zur Steuerung von Drehstrom-Ventilatoren.
Mit Fußwinkel und Anschlussklemmen.
Mit Hutschienenmontage bei Einbautrafos < 3 kg.
Zubehör: 5-Stufenschalter DSS 20.
Technische Daten
Spannungsart : Drehstrom
Bemessungsspannung : 400 V
Netzfrequenz : 50 Hz / 60 Hz
Nennleistung : 144 W
Maximalbelastung : 0,8 A
Schutzart : IP 00
Sekundärspannung : 105 V / 150 V / 190 V / 250 V / 400
V
Einbauart : Schaltschrank
Gewicht : 3,85 kg
Gewicht mit Verpackung : 5,78 kg
Breite : 84 mm
Höhe : 75 mm
Tiefe : 95 mm
Breite mit Verpackung : 260 mm
Höhe mit Verpackung : 340 mm
Tiefe mit Verpackung : 260 mm
Umgebungstemperatur : 0  C bis 40  C
Verpackungseinheit : 2 Stück
Sortiment : C
GTIN (EAN) : 4012799571513
Hersteller: MAICO
TR 0,8 S-2 5-Stufentransformator, Schaltschrank
Artikelnummer: 0157.0151
Menge: 1,000 Stck

**10.2859 TR 2,5 S 5-Stufentransformator, Schaltschrank 5-Stufen-Transformator, Schaltschrank, Drehstrom, Maximalbelastung 2,5**
5-Stufentransformator zur Drehzahleinstellung.
Zur Steuerung von Drehstrom-Ventilatoren.
Mit Fußwinkel und Anschlussklemmen.
Mit Hutschienenmontage bei Einbautrafos < 3 kg.
Zubehör: 5-Stufenschalter DSS 20.
Technische Daten
Spannungsart : Drehstrom
Bemessungsspannung : 400 V
Netzfrequenz : 50 Hz / 60 Hz
Nennleistung : 450 W
Maximalbelastung : 2,5 A
Schutzart : IP 00
Sekundärspannung : 105 V / 150 V / 190 V / 250 V / 400
V
Einbauart : Schaltschrank
Gewicht : 8,1 kg
Gewicht mit Verpackung : 10,04 kg
Breite : 120 mm
Höhe : 90 mm
Tiefe : 120 mm
Breite mit Verpackung : 260 mm
Höhe mit Verpackung : 340 mm
Tiefe mit Verpackung : 270 mm
Umgebungstemperatur : 0  C bis 40  C
Verpackungseinheit : 2 Stück
Sortiment : C
GTIN (EAN) : 4012799571520
Hersteller: MAICO
TR 2,5 S-2 5-Stufentransformator, Schaltschrank
Artikelnummer: 0157.0152
Menge: 1,000 Stck

**10.2860 TR 6,6 S 5-Stufentransformator, Schaltschrank 5-Stufen-Transformator, Schaltschrank, Drehstrom, Maximalbelastung 6,6**
5-Stufentransformator zur Drehzahleinstellung.
Zur Steuerung von Drehstrom-Ventilatoren.
Mit Fußwinkel und Anschlussklemmen.
Mit Hutschienenmontage bei Einbautrafos < 3 kg.
Zubehör: 5-Stufenschalter DSS 20.
Technische Daten
Spannungsart : Drehstrom
Bemessungsspannung : 400 V
Netzfrequenz : 50 Hz / 60 Hz
Nennleistung : 1.188 W
Maximalbelastung : 6,6 A
Schutzart : IP 00
Sekundärspannung : 105 V / 150 V / 190 V / 250 V / 400
V
Einbauart : Schaltschrank
Gewicht : 20,02 kg
Gewicht mit Verpackung : 23,35 kg
Breite : 150 mm
Höhe : 115 mm
Tiefe : 155 mm
Breite mit Verpackung : 310 mm
Höhe mit Verpackung : 420 mm
Tiefe mit Verpackung : 340 mm
Umgebungstemperatur : 0  C bis 40  C
Verpackungseinheit : 2 Stück
Sortiment : C
GTIN (EAN) : 4012799571537
Hersteller: MAICO
TR 6,6 S-2 5-Stufentransformator, Schaltschrank
Artikelnummer: 0157.0153
Menge: 1,000 Stck

**10.2861 DSS 20 5-Stufenschalter für 5-Stufentransformatoren TRE...S -2/ TR. 5-Stufen-Schalter für 5-Sufentransformatoren TRE...S-2 und TR...S-2, g**
5-Stufenschalter für 5-Stufentransformatoren TRE...S-2
und TR...S-2.
Zur Frontbefestigung im Schaltschrank.
ESS: Zubehör zu Wechselstrom-Ventilatoren.
DSS: Zubehör zu Drehstrom-Ventilatoren.
Technische Daten
Spannungsart : Drehstrom
Bemessungsspannung : 400 V
Netzfrequenz : 50 Hz / 60 Hz
Maximalbelastung : 20 A
Schutzart : IP 00
Einbauart : Schaltschrank
Gewicht : 0,22 kg
Gewicht mit Verpackung : 0,26 kg
Breite : 72 mm
Höhe : 72 mm
Tiefe : 133 mm
Breite mit Verpackung : 120 mm
Höhe mit Verpackung : 95 mm
Tiefe mit Verpackung : 82 mm
Umgebungstemperatur : 0  C bis 40  C
Verpackungseinheit : 1 Stück
Sortiment : C
GTIN (EAN) : 4012799577508
Hersteller: MAICO
DSS 20 5-Stufenschalter für 5-Stufentransformatoren
TRE...S -2/ TR...S-2
Artikelnummer: 0157.0750
Menge: 1,000 Stck

**10.2862 ESS 20 5-Stufenschalter für 5-Stufentransformatoren TRE...S -2/ TR. 5-Stufen-Schalter für 5-Sufentransformatoren TRE...S-2 und TR...S-2, g**
5-Stufenschalter für 5-Stufentransformatoren TRE...S-2
und TR...S-2.
Zur Frontbefestigung im Schaltschrank.
ESS: Zubehör zu Wechselstrom-Ventilatoren.
DSS: Zubehör zu Drehstrom-Ventilatoren.
Technische Daten
Spannungsart : Wechselstrom
Bemessungsspannung : 230 V
Netzfrequenz : 50 Hz / 60 Hz
Maximalbelastung : 20 A
Schutzart : IP 00
Einbauart : Schaltschrank
Gewicht : 0,16 kg
Gewicht mit Verpackung : 0,19 kg
Breite : 72 mm
Höhe : 72 mm
Tiefe : 81 mm
Breite mit Verpackung : 95 mm
Höhe mit Verpackung : 85 mm
Tiefe mit Verpackung : 85 mm
Umgebungstemperatur : 0  C bis 40  C
Verpackungseinheit : 1 Stück
Sortiment : C
GTIN (EAN) : 4012799577492
Hersteller: MAICO
ESS 20 5-Stufenschalter für 5-Stufentransformatoren
TRE...S -2/ TR...S-2
Artikelnummer: 0157.0749
Menge: 1,000 Stck

**10.2863 VZ 6 Verzögerungszeitschalter Verzögerungszeitschalter zur Steuerung der Einschaltverzögerung und Na**
Verzögerungszeitschalter zur Steuerung der
Einschaltverzögerung und Nachlaufzeit von Ventilatoren.
Betätigung über handelsübliche Schalter möglich.
VZ 24 C: Betätigung über handelsübliche Schalter oder
Taster möglich.
Störfest gemäß EN 61000-4-5 (bei 1000 V bis 4000 V).
Bei Bedarf zusätzliche Entstörmaßnahmen treffen (L-, C-
oder RC-Glieder, Schutzdioden, Varistoren).
Technische Daten
Bemessungsspannung : 230 V
Netzfrequenz : 50 Hz / 60 Hz
Maximalbelastung : 1,25 A
Schutzart : IP 40
Gewicht : 0,01 kg
Gewicht mit Verpackung : 0,02 kg
Breite : 20 mm
Höhe : 13 mm
Tiefe : 35 mm
Breite mit Verpackung : 20 mm
Höhe mit Verpackung : 13 mm
Tiefe mit Verpackung : 35 mm
Umgebungstemperatur : 0  C bis 50  C
Fernbedienung : -
Nachlaufzeit : 6 min
Einschaltverzögerung : 50 s
Verpackungseinheit : 1 Stück
Sortiment : A
GTIN (EAN) : 4012799578208
Hersteller: MAICO
VZ 6 Verzögerungszeitschalter
Artikelnummer: 0157.0820
Menge: 1,000 Stck

**10.2864 VZ 12 Verzögerungszeitschalter Verzögerungszeitschalter zur Steuerung der Einschaltverzögerung und Na**
Verzögerungszeitschalter zur Steuerung der
Einschaltverzögerung und Nachlaufzeit von Ventilatoren.
Betätigung über handelsübliche Schalter möglich.
VZ 24 C: Betätigung über handelsübliche Schalter oder
Taster möglich.
Störfest gemäß EN 61000-4-5 (bei 1000 V bis 4000 V).
Bei Bedarf zusätzliche Entstörmaßnahmen treffen (L-, C-
oder RC-Glieder, Schutzdioden, Varistoren).
Technische Daten
Bemessungsspannung : 230 V
Netzfrequenz : 50 Hz / 60 Hz
Maximalbelastung : 1,25 A
Schutzart : IP 40
Gewicht : 0,01 kg
Gewicht mit Verpackung : 0,02 kg
Breite : 20 mm
Höhe : 13 mm
Tiefe : 35 mm
Breite mit Verpackung : 20 mm
Höhe mit Verpackung : 13 mm
Tiefe mit Verpackung : 35 mm
Umgebungstemperatur : 0  C bis 50  C
Fernbedienung : -
Nachlaufzeit : 12 min
Einschaltverzögerung : 50 s
Verpackungseinheit : 1 Stück
Sortiment : A
GTIN (EAN) : 4012799578215
Hersteller: MAICO
VZ 12 Verzögerungszeitschalter
Artikelnummer: 0157.0821
Menge: 1,000 Stck

**10.2865 VZ 24 C Verzögerungszeitschalter Verzögerungszeitschalter zur Steuerung der Einschaltverzögerung und Na**
Verzögerungszeitschalter zur Steuerung der
Einschaltverzögerung und Nachlaufzeit von Ventilatoren.
Betätigung über handelsübliche Schalter möglich.
VZ 24 C: Betätigung über handelsübliche Schalter oder
Taster möglich.
Störfest gemäß EN 61000-4-5 (bei 1000 V bis 4000 V).
Bei Bedarf zusätzliche Entstörmaßnahmen treffen (L-, C-
oder RC-Glieder, Schutzdioden, Varistoren).
Technische Daten
Bemessungsspannung : 230 V
Netzfrequenz : 50 Hz / 60 Hz
Maximalbelastung : 1,25 A
Schutzart : IP 40
Gewicht : 0,01 kg
Gewicht mit Verpackung : 0,02 kg
Breite : 20 mm
Höhe : 13 mm
Tiefe : 35 mm
Breite mit Verpackung : 20 mm
Höhe mit Verpackung : 13 mm
Tiefe mit Verpackung : 35 mm
Umgebungstemperatur : 0  C bis 50  C
Fernbedienung : -
Nachlaufzeit : 1,5 min - 24 min
Einschaltverzögerung : 0 s - 150 s
Verpackungseinheit : 1 Stück
Sortiment : A
GTIN (EAN) : 4012799578222
Hersteller: MAICO
VZ 24 C Verzögerungszeitschalter
Artikelnummer: 0157.0822
Menge: 1,000 Stck

**10.2866 VZI 10 Intervallschalter Intervallschalter zur regelmäßigen Lüftung selten genutzter Räume, Ein**
Intervallschalter zur regelmäßigen Lüftung selten
genutzter Räume.
Einschalten des Ventilators über Intervallschalter und
über manuelle Betätigung möglich.
Betätigung über handelsübliche Schalter möglich.
Intervallzeit einstellbar: 1 h bis 15 h.
Montage in Unterputzdose möglich.
Technische Daten
Bemessungsspannung : 230 V
Netzfrequenz : 50 Hz / 60 Hz
Maximalbelastung : 1,25 A
Schutzart : IP 40
Gewicht : 0,01 kg
Gewicht mit Verpackung : 0,02 kg
Breite : 20 mm
Höhe : 13 mm
Tiefe : 35 mm
Breite mit Verpackung : 20 mm
Höhe mit Verpackung : 13 mm
Tiefe mit Verpackung : 35 mm
Umgebungstemperatur : 0  C bis 50  C
Fernbedienung : -
Nachlaufzeit : 10 min
Einschaltdauer : 10 min
Einschaltverzögerung : 50 s
Verpackungseinheit : 1 Stück
Sortiment : A
GTIN (EAN) : 4012799578239
Hersteller: MAICO
VZI 10 Intervallschalter
Artikelnummer: 0157.0823
Menge: 1,000 Stck

**10.2867 NRS 10 Nachlaufrelais Nachlaufrelais zur Einstellung der Ventilator-Nachlaufzeit 0.5 - 20 mi**
Nachlaufrelais zur Einstellung der
Ventilator-Nachlaufzeit.
Betätigung über handelsübliche Ausschalter, Taster und
Türkontaktschalter möglich.
Technische Daten
Bemessungsspannung : 230 V
Netzfrequenz : 50 Hz / 60 Hz
Maximalbelastung (induktive Last) : 2,5 A
Maximalbelastung (ohmsche Last) : 10 A
Schutzart : IP 20
Einbauart : Schaltschrank
Gewicht : 0,08 kg
Gewicht mit Verpackung : 0,09 kg
Breite : 17,5 mm
Höhe : 90 mm
Tiefe : 73 mm
Breite mit Verpackung : 27 mm
Höhe mit Verpackung : 93 mm
Tiefe mit Verpackung : 74 mm
Umgebungstemperatur : -10  C bis 50  C
Fernbedienung : -
Nachlaufzeit : 0,5 min - 20 min
Verpackungseinheit : 1 Stück
Sortiment : A
GTIN (EAN) : 4012799578055
Hersteller: MAICO
NRS 10 Nachlaufrelais
Artikelnummer: 0157.0805
Menge: 1,000 Stck

**10.2868 ZS 4 Zeitschaltuhr Zweikanalige Zeitschaltuhr für Verteilereinbau, Tages-, Ferien-, Impul**
Zweikanalige Zeitschaltuhr für Verteilereinbau.
Ohne Netzanschluss programmierbar (6 Jahre
Gangreserve).
Textbasierte Menü-Führung und selbsterklärende
Piktogramme/Symbole.
Großes und übersichtliches Display mit zwei
hochauflösenden Textzeilen (Punkte-Matrix).
Einfache Handhabung. Schnelle und intuitive
Programmierung.
46 Speicherplätze.
Tages- und Wochenprogramm.
Ferien- und Impulsprogramm.
Permanentschaltung nach Datum.
Manuelle Permanentschaltung.
Manuelle Schaltungsvorwegnahme.
Automatische Schaltzeitortierung beim Auslesen.
Automatische Sommerzeitumstellung.
Anzeige der Betriebsstunden des Gerätes und je Kanal.
Sicherheit durch PIN-Codierung.
2 Wechsler.
Kürzester Schaltabstand 1 min.
Schaltleistung 16 A / 250 V.
Technische Daten
Bemessungsspannung : 230 V
Netzfrequenz : 50 Hz / 60 Hz
Leistungsaufnahme : 1,5 W
Schutzart : IP 20
Elektrische Steckverbindung : Schraubanschluss
Einbauart : Verteilertafel
Material Gehäuse : Kunststoff
Gewicht : 0,1 kg
Gewicht mit Verpackung : 0,17 kg
Breite : 36 mm
Höhe : 90 mm
Tiefe : 58 mm
Breite mit Verpackung : 40 mm
Höhe mit Verpackung : 110 mm
Tiefe mit Verpackung : 67 mm
Umgebungstemperatur : -10  C bis 50  C
Fernbedienung : -
Verpackungseinheit : 1 Stück
Sortiment : A
GTIN (EAN) : 4012799570882
Hersteller: MAICO
ZS 4 Zeitschaltuhr
Artikelnummer: 0157.0088
Menge: 1,000 Stck

**10.2869 THR 10-1 Thermostat Thermostat zur Steuerung von Ventilatoren in Abhängigkeit der Lufttemp**
Merkmale :
Thermostat zur Steuerung von Ventilatoren in
Abhängigkeit der Lufttemperatur.
Mit Umschalter für Winter- oder Sommerbetrieb.
Mit roter Kontrollleuchte.
Technische Daten
Spannungsart : Wechselstrom
Bemessungsspannung : 230 V
Netzfrequenz : 50 Hz
Schutzart : IP 40
Schaltleistung max. : 8 A
Einbauort : Wand
Einbauart : Aufputz
Material Gehäuse : Kunststoff
Farbe : weiß
Gewicht : 0,1 kg
Gewicht mit Verpackung : 0,13 kg
Breite : 74 mm
Höhe : 74 mm
Tiefe : 36 mm
Breite mit Verpackung : 87 mm
Höhe mit Verpackung : 83 mm
Tiefe mit Verpackung : 43 mm
Temperatur Einstellbereich : 0  C bis 30  C
Schaltdifferenz : ca. 1 K
Verpackungseinheit : 1 Stück
Sortiment : C
GTIN (EAN) : 4012799571919
Hersteller: MAICO
THR 10-1 Thermostat
Artikelnummer: 0157.0191
Menge: 1,000 Stck

**10.2870 TH 10 Thermostat Thermostat mit Fernfühler, AC 230 V / 50 Hz, Maximalbelastung 4 A (10**
Thermostat zur Steuerung von Ventilatoren in
Abhängigkeit der Lufttemperatur.
Betrieb der Ventilatoren wahlweise bei steigender oder
sinkender Lufttemperatur möglich (Wechselkontakt).
Mit Anzeige des Schaltzustands auf der Innenseite.
Funkentstört gemäß VDE 0875, Störgrad N.
Temperaturfühler mit 2 m Anschlusskabel.
Technische Daten
Spannungsart : Wechselstrom
Bemessungsspannung : 230 V
Maximalbelastung (induktive Last) : 4 A
Maximalbelastung (ohmsche Last) : 10 A
Schutzart : IP 54
Einbauart : Aufputz
Gewicht : 0,42 kg
Gewicht mit Verpackung : 0,46 kg
Breite : 125 mm
Höhe : 110 mm
Tiefe : 69 mm
Breite mit Verpackung : 175 mm
Höhe mit Verpackung : 120 mm
Tiefe mit Verpackung : 75 mm
Umgebungstemperatur : 50  C
Temperatur Einstellbereich : -10  C bis 30  C
Schaltdifferenz : ca. 0,2 K bis 5 K
Verpackungseinheit : 1 Stück
Sortiment : C
GTIN (EAN) : 4012799577645
Hersteller: MAICO
TH 10 Thermostat
Artikelnummer: 0157.0764
Menge: 1,000 Stck

**10.2871 TH 16 Thermostat Thermostat zur Steuerung von Ventilatoren in Abhängigkeit der Lufttemp**
Thermostat zur Steuerung von Ventilatoren in
Abhängigkeit der Lufttemperatur.
Betrieb der Ventilatoren wahlweise bei steigender oder
sinkender Lufttemperatur möglich (Wechselkontakt).
Zur Schaltung von Drehstrom-Ventilatoren ist ein
Universalschütz US 16 T notwendig.
VDE-, SEV-, Semko- und Nemko-geprüft.
Zubehör: Drehschalter DS 10 zum Betrieb von
Ventilatoren unabhängig vom Thermostat.
Technische Daten
Spannungsart : Wechselstrom
Bemessungsspannung : 230 V
Maximalbelastung (induktive Last) : 4 A
Maximalbelastung (ohmsche Last) : 16 A
Schutzart : IP 54
Einbauart : Aufputz
Gewicht : 0,31 kg
Gewicht mit Verpackung : 0,35 kg
Breite : 115 mm
Höhe : 150 mm
Tiefe : 68 mm
Breite mit Verpackung : 123 mm
Höhe mit Verpackung : 158 mm
Tiefe mit Verpackung : 77 mm
Umgebungstemperatur : 50  C
Temperatur Einstellbereich : 0  C bis 50  C
Schaltdifferenz : ca. 1,5 K
Verpackungseinheit : 1 Stück
Sortiment : C
GTIN (EAN) : 4012799577485
Hersteller: MAICO
TH 16 Thermostat
Artikelnummer: 0157.0748
Menge: 1,000 Stck

**10.2872 EAT 6 TG Temperaturregelsystem Temperaturregler zur Steuerung von Wechselstromventilatoren mit Digita**
Elektrischer 2-Punkt-Temperaturregler zur Steuerung von
Wechselstrom-Ventilatoren.
Mit 0 V bis 10 V Ausgang für weitere Systemkomponenten,
z. B. Frequenzumrichter MFU oder GLT.
Mit Digitalanzeige der Ist- und Solltemperatur.
Mit Analoganzeige der Ausgangsspannung.
Mit Heizungsthermostat zur Steuerung eines
Lufterhitzers.
Mit Ausgang für Alarmsignal bei Über- oder
Untertemperatur und Spannungsausfall. Öffner und
Schließer potenzialfrei.
Mit Motoranlaufhilfe: Zwangsanlauf mit maximaler
Drehzahl. Nach erfolgtem Anlauf wird die Drehzahl auf
den Sollwert reduziert.
Proportionalitätsbereich: 2 K bis 10 K.
Temperaturfühler im Lieferumfang enthalten.
Funktionsprinzip: Phasenanschnitt-Steuerung.
Durch die Technik des Phasenanschnitts kann im unteren
Drehzahlbereich ein physikalisch bedingtes
Brummgeräusch auftreten. In Räumen mit dem Anspruch an
geräuscharmen Ventilatorbetrieb daher zur
Drehzahlregelung 5-Stufentransformatoren einsetzen.
Technische Daten
Spannungsart : Wechselstrom
Bemessungsspannung : 230 V
Netzfrequenz : 50 Hz / 60 Hz
Maximalbelastung : 6 A
Mindestbelastung : 0,2 A
Schutzart : IP 54
Einbauart : Aufputz
Material Gehäuse : Kunststoff
Gewicht : 1,45 kg
Gewicht mit Verpackung : 1,62 kg
Breite : 188 mm
Höhe : 160 mm
Tiefe : 110 mm
Breite mit Verpackung : 295 mm
Höhe mit Verpackung : 233 mm
Tiefe mit Verpackung : 135 mm
Umgebungstemperatur : 40  C
Temperatur Einstellbereich : 5  C bis 35  C
Verpackungseinheit : 1 Stück
Sortiment : C
GTIN (EAN) : 4012799577553
Hersteller: MAICO
EAT 6 TG Temperaturregelsystem
Artikelnummer: 0157.0755
Menge: 1,000 Stck

**10.2873 DTL 16 P Temperaturregelsystem Elektronischer Temperaturregler zur Steuerung von Elektro-Lufterhitzer**
Elektronischer Temperaturregler zur Steuerung der
Elektro-Lufterhitzer ERH, DRH.
Mit eingebautem Fühler zur Messung der Raumtemperatur.
Wahlweise Regelung der Zuluft- oder Raumtemperatur
möglich.
Triac-Regler mit Pulspaket-Steuerung.
Pulsperiode: 60 s.
Nachtabsenkung um 0 K bis 10 K unter Solltemperatur
möglich.
Mit zusätzlichem Eingang zur Minimal- oder
Maximalbegrenzung der Zulufttemperatur. Dazu
Kombination mit Kanalfühler FL 30 P notwendig.
Zubehör: Kanalfühler FL 30 P zur Messung der
Lufttemperatur in Lüftungskanälen, Raumfühler FR 30 P
zur Messung in geschlossenen Räumen.
Technische Daten
Spannungsart : Wechselstrom / Drehstrom
Bemessungsspannung : 230 V / 400 V
Netzfrequenz : 50 Hz / 60 Hz
Maximalbelastung : 16 A
Schutzart : IP 20
Einbauart : Aufputz
Gewicht : 0,25 kg
Gewicht mit Verpackung : 0,3 kg
Breite : 93 mm
Höhe : 153 mm
Tiefe : 40 mm
Breite mit Verpackung : 95 mm
Höhe mit Verpackung : 160 mm
Tiefe mit Verpackung : 50 mm
Verpackungseinheit : 1 Stück
Sortiment : C
GTIN (EAN) : 4012799578253
Hersteller: MAICO
DTL 16 P Temperaturregelsystem
Artikelnummer: 0157.0825
Menge: 1,000 Stck

**10.2874 DTL 24 P Temperaturregelsystem Elektronischer Temperaturregler zur Steuerung der Elektro-Lufterhitzer**
Elektronischer Temperaturregler zur Steuerung der
Elektro-Lufterhitzer DHP.
Nachtabsenkung um 0 K bis 4 K unter Solltemperatur
möglich.
Triac-Regler mit Pulspaket-Steuerung.
Ansteuerung über 0 - 10 V möglich.
Zur Leistungserhöhung bis 30 kW DTL 2 P-L verwenden.
Technische Daten
Spannungsart : Drehstrom
Bemessungsspannung : 400 V
PMax : 16.500 W
Maximalbelastung : 24 A
Schutzart : IP 20
Einbauart : Aufputz
Gewicht : 1,65 kg
Gewicht mit Verpackung : 1,78 kg
Breite : 200 mm
Höhe : 290 mm
Tiefe : 195 mm
Breite mit Verpackung : 180 mm
Höhe mit Verpackung : 220 mm
Tiefe mit Verpackung : 95 mm
Verpackungseinheit : 1 Stück
Sortiment : D
GTIN (EAN) : 4012799575863
Hersteller: MAICO
DTL 24 P Temperaturregelsystem
Artikelnummer: 0157.0586
Menge: 1,000 Stck

**10.2875 DTL 2 P- Leistungsplatine Zusätzliche Platine zum Einbau in elektronischen Temperaturregler DTL**
Zusätzliche Platine zum Einbau in elektronischen
Temperaturregler DTL 24 P für einen Leistungsbedarf von
16,5 kW bis 30 kW.
Technische Daten
Spannungsart : Drehstrom
Bemessungsspannung : 400 V
Gewicht : 0,03 kg
Gewicht mit Verpackung : 0,04 kg
Breite : 60 mm
Höhe : 35 mm
Tiefe : 30 mm
Breite mit Verpackung : 70 mm
Höhe mit Verpackung : 70 mm
Tiefe mit Verpackung : 40 mm
Verpackungseinheit : 1 Stück
Sortiment : D
GTIN (EAN) : 4012799575870
Hersteller: MAICO
DTL 2 P-L Leistungsplatine
Artikelnummer: 0157.0587
Menge: 1,000 Stck

**10.2876 FL 30 P Kanalfühler Temperaturfühler zur Messung der Lufttemperatur in Lüftungskanälen. Ko**
Temperatursensor zur Messung der Lufttemperatur in
Luftkanälen.
Kombination mit DTL 16 P und DTL 24 P möglich.
Technische Daten
Schutzart : IP 20
Einbauort : Kanal
Material : Kunststoff
Gewicht : 0,08 kg
Gewicht mit Verpackung : 0,08 kg
Breite : 220 mm
Höhe : 140 mm
Tiefe : 20 mm
Breite mit Verpackung : 221 mm
Höhe mit Verpackung : 141 mm
Tiefe mit Verpackung : 21 mm
Temperatur Einstellbereich : 0  C bis 30  C
Verpackungseinheit : 1 Stück
Sortiment : D
GTIN (EAN) : 4012799577805
Hersteller: MAICO
FL 30 P Kanalfühler
Artikelnummer: 0157.0780
Menge: 1,000 Stck

**10.2877 FR 30 P Raumfühler Temperaturfühler zur Messung der Lufttemperatur in geschlossenen Räume**
Temperaturfühler zur Messung der Lufttemperatur in
geschlossenen Räumen.
Kombination mit DTL 16 P und DTL 24 P möglich.
Technische Daten
Schutzart : IP 20
Einbauart : Aufputz
Material Gehäuse : Kunststoff
Farbe : reinweiß, ähnlich RAL 9010
Gewicht : 0,08 kg
Gewicht mit Verpackung : 0,09 kg
Breite : 86 mm
Höhe : 86 mm
Tiefe : 30 mm
Breite mit Verpackung : 98 mm
Höhe mit Verpackung : 98 mm
Tiefe mit Verpackung : 37 mm
Temperatur Einstellbereich : 0  C bis 30  C
Verpackungseinheit : 1 Stück
Sortiment : D
GTIN (EAN) : 4012799577812
Hersteller: MAICO
FR 30 P Raumfühler
Artikelnummer: 0157.0781
Menge: 1,000 Stck

**10.2878 DRS Drehzahlregelsystem Drehzahlregelsystem zur Ansteuerung von Lüftungsgeräten/Ventilatoren**
Drehzahlregelsystem zur Ansteuerung von
Lüftungsgeräten/Ventilatoren bestehend aus:
1 elektronischen stufenlosen Drehzahlsteller (E-VSD)
1 Bedienpanel (CP-AQS) mit integrierter Multisensorik
( C /r. F. % / CO2 / VOC).
Technische Daten
Spannungsart : Wechselstrom
Bemessungsspannung : 220 V - 240 Vac
Netzfrequenz : 50 Hz / 60 Hz
Schutzart : IP X4
Farbe : weiß
Gewicht : 0,63 kg
Gewicht mit Verpackung : 0,77 kg
Breite : 142 mm
Höhe : 88 mm
Tiefe : 80 mm
Breite mit Verpackung : 177 mm
Höhe mit Verpackung : 125 mm
Tiefe mit Verpackung : 95 mm
Verpackungseinheit : 1 Stück
Sortiment : C
GTIN (EAN) : 4012799571889
Hersteller: MAICO
DRS Drehzahlregelsystem
Artikelnummer: 0157.0188
Menge: 1,000 Stck

**10.2879 LW 9 Luftstromwächter Luftstromwächter mit Fernfühler, Messbereich 1 m/s bis 20 m/s, AC 230**
Luftstromwächter zur Überwachung eines
Mindestvolumenstromes in Lüftungsanlagen.
Länge des Fühlerkabels: 2,5 m.
Wird die Fühlerleitung in Kabelkanälen verlegt, müssen
abgeschirmte Leitungen verwendet werden.
Der Fühler erfasst den Luftstrom und vergleicht ihn mit
dem eingestellten Sollwert des Steuergerätes.
Steuergerät: Einbau auf 35 mm Profilschiene.
Mit LED-Funktionsanzeige von Relaisausgang und
Nennspannung.
Wahlschalter für Arbeits- und Ruhestromfunktion.
Mit potenzialfreiem Ausgang über Wechsler, z.B. für
Betriebs- oder Störmeldungen.
Technische Daten
Min. Strömungsgeschwindigkeit : 1 m/s
Max. Strömungsgeschwindigkeit : 20 m/s
Bemessungsspannung : 230 V
Netzfrequenz : 50 Hz / 60 Hz
Schutzart : IP 10
Einbauort : Kanal
Gewicht : 0,34 kg
Gewicht mit Verpackung : 0,46 kg
Breite : 35 mm
Höhe : 90 mm
Tiefe : 65 mm
Breite mit Verpackung : 320 mm
Höhe mit Verpackung : 115 mm
Tiefe mit Verpackung : 95 mm
Fördermitteltemperatur bei Nennstrom : -20  C bis 80  C
Umgebungstemperatur : 60  C
Max. zulässiger Schaltstrom : 10 A / 3 A / cos = 1, 230
V AC / cos = 0,4, 230 V AC
Verpackungseinheit : 1 Stück
Sortiment : D
GTIN (EAN) : 4012799577799
Hersteller: MAICO
LW 9 Luftstromwächter
Artikelnummer: 0157.0779
Menge: 1,000 Stck

**10.2880 LW 9-1 Luftstromwächter Luftstromwächter mit Fernfühler, Messbereich 1 m/s bis 20 m/s, Wechsel**
Luftstromwächter zur Überwachung eines
Mindestvolumenstromes in Lüftungsanlagen.
Länge des Fühlerkabels: ca. 2,4 m.
Wird die Fühlerleitung in Kabelkanälen verlegt, müssen
abgeschirmte Leitungen verwendet werden.
Der Fühler erfasst den Luftstrom und vergleicht ihn mit
dem eingestellten Sollwert des Steuergerätes.
Steuergerät zum Einbau in Verteilungen oder
Schaltschränken mit 35 mm Trageschiene.
Technische Daten
Min. Strömungsgeschwindigkeit : 1 m/s
Max. Strömungsgeschwindigkeit : 20 m/s
Bemessungsspannung : 230 V
Netzfrequenz : 50 Hz
Schutzart : IP 20
Einbauort : Kanal
Material Gehäuse : PC / ABS
Farbe : grau
Gewicht : 0,2 kg
Gewicht mit Verpackung : 0,33 kg
Schalthysterese : 2,0 % EW
Breite : 36,5 mm
Höhe : 90 mm
Tiefe : 58 mm
Breite mit Verpackung : 115 mm
Höhe mit Verpackung : 295 mm
Tiefe mit Verpackung : 70 mm
Fördermitteltemperatur bei Nennstrom : 0  C bis 70  C
Umgebungstemperatur : 0  C bis 60  C
Max. zulässiger Schaltstrom : 10 A / cos = 1, 230 V AC
Verpackungseinheit : 1 Stück
Sortiment : D
GTIN (EAN) : 4012799320142
Hersteller: MAICO
LW 9-1 Luftstromwächter
Artikelnummer: 0157.1707
Menge: 1,000 Stck

**10.2881 NTC 15 Temperaturfühler Temperaturfühler mit Tülle für die Geräteabschaltung bei einer Zuluftt 2**
Temperaturfühler mit Tülle für die Geräteabschaltung  2
bei einer Zulufttemperatur unter 10  C bei Nutzung
eines Warmwasserregisters.
Fordert das Passivhausinstitut für den Schutz eines
optionalen Warmwasserregisters z. B. WRH 12-1 in der
Zuluft.
Zubehör für Lüftungsgerät mit Wärmerückgewinnung WS  2
170.
Technische Daten
Gewicht : 0,05 kg
Gewicht mit Verpackung : 0,05 kg
Breite : 200 mm
Höhe : 80 mm
Tiefe : 100 mm
Breite mit Verpackung : 200 mm
Höhe mit Verpackung : 20 mm
Tiefe mit Verpackung : 100 mm
Verpackungseinheit : 1 Stück
Geeignet für Produkte : WS 170...
Sortiment : K
GTIN (EAN) : 4012799578338
Hersteller: MAICO
NTC 15 Temperaturfühler
Artikelnummer: 0157.0833
Menge: 1,000 Stck

**10.2882 FFT 30 K Feuchte- und Temperaturfühler Feuchte- und Temperaturfühler, Standard-Ausgangssignal 0...10 V**
Der Feuchte- und Temperaturfühler dient zur Messung der
relativen Feuchte sowie Temperatur in geschlossenen
Räumen und ist mit dem Standard-Ausgangssignal 0...10 V
ausgestattet.
Die 0-10 V Ausgangssignale verlaufen stets linear zum
Messbereich der relativen Feuchtigkeit oder dem
eingestellten Temperaturbereich.
Der Fühler wird mit bauseitigen Schrauben an der Wand
befestigt.
Zubehör: externe Stromversorgung bauseits. 12...34 V
AC/DC Stromaufnahme 22 - 44 mA.
Technische Daten
Bemessungsspannung : 12...34 V AC/DC
Last : 10 kOhm - 100 kOhm
Schutzart : IP 30
Elektrischer Anschluss : Schraubklemmen
Anschlussklemme Durchmesser : 0,75 mm
Messbereich relative Feuchte : 0 % - 98 %
Ausgang relative Feuchte : 0 V - 10 V
Material Gehäuse : ABS-Kunststoff
Farbe : reinweiß, ähnlich RAL 9010
Gewicht : 0,06 kg
Gewicht mit Verpackung : 0,08 kg
Breite : 87,5 mm
Höhe : 87,5 mm
Tiefe : 30 mm
Breite mit Verpackung : 91 mm
Höhe mit Verpackung : 91 mm
Tiefe mit Verpackung : 31 mm
Messbereich Temperatur : 0  C bis 50  C
Ausgang Temperatur : 0 V bis 10 V
Verpackungseinheit : 1 Stück
Sortiment : K
GTIN (EAN) : 4012799571216
Hersteller: MAICO
FFT 30 K Feuchte- und Temperaturfühler
Artikelnummer: 0157.0121
Menge: 1,000 Stck

**10.2883 FSK Feuchte- und Temperaturfühler Feuchte- und Temperaturfühler, kanalgeführt**
Merkmale:
Der FSK ist der ideale Messumformer für
bedarfsgeregelte Lüftung.
Er misst den Feuchtegehalt (%), idealerweise im
Abluftkanal. 0 - 10 V Ausgangsspannung = 0 - 100 % rel.
Feuchte.
Technische Daten
Bemessungsspannung : 12...34 V AC/DC
Schutzart : IP 65
Messbereich relative Feuchte : 0 % - 100 %
Einbauort : innen im Abluftkanal / außen im Abluftkanal
Material Gehäuse : Kunststoff
Farbe : reinweiß, ähnlich RAL 9010
Gewicht : 0,35 kg
Gewicht mit Verpackung : 0,38 kg
Breite : 72 mm
Höhe : 64 mm
Tiefe : 270 mm
Breite mit Verpackung : 305 mm
Höhe mit Verpackung : 72 mm
Tiefe mit Verpackung : 105 mm
Umgebungstemperatur : -35  C bis 80  C
Verpackungseinheit : 1 Stück
Sortiment : D
GTIN (EAN) : 4012799322290
Hersteller: MAICO
FSK Feuchte- und Temperaturfühler
Artikelnummer: 0043.2923
Menge: 1,000 Stck

**10.2884 HY 230 Hygrostat Hygrostat zur Steuerung von Lüftungssystemen in Abhängigkeit der relat**
Der elektronische Hygrostat HY 230 bzw. HY 230 I dient
zur Entfeuchtung oder Befeuchtung von geschlossenen
Räumen. Er ist für sämtliche Wohnbereiche und
Gewerberäume geeignet, auch für Feuchträume wie z.B.
Badezimmer (Bei Installation bitte Schutzart beachten),
Wasch- und Trockenräume.
Der Hygrostat erfasst mit einem internen Sensor die
Raumfeuchtigkeit und schaltet abhängig vom
eingestellten Sollwert die Ventilatoren,
Wärmerückgewinnungsgeräte bzw. Be- oder
Entfeuchtungsgeräte ein und aus.
Der HY 230 bzw. HY 230 I wird entweder direkt auf eine
UP-Dose montiert oder über das Aufputz-Montageset APM
HY 230 an die Wand montiert.
Mit einem Dipschalter auf der Platine kann bei der
Inbetriebnahme die Betriebsart Entfeuchten
(Werkseinstellung) oder Befeuchten festgelegt werden.
Durch eine rote Leuchtdiode im Gehäuse wird der
Schaltzustand des Relais angezeigt.
Technische Daten
Spannungsart : Wechselstrom
Bemessungsspannung : 230 V
Ausgang : 230 V
Netzfrequenz : 50 Hz
Schutzart : IP 30
Messbereich relative Feuchte : 20 % - 80 %
Einbauart : Aufputz
Material : Kunststoff
Farbe : reinweiß, ähnlich RAL 9010
Gewicht : 0,08 kg
Gewicht mit Verpackung : 0,09 kg
Breite : 71 mm
Höhe : 71 mm
Tiefe : 27 mm
Breite mit Verpackung : 75 mm
Höhe mit Verpackung : 80 mm
Tiefe mit Verpackung : 36 mm
Umgebungstemperatur : 0  C bis 50  C
Bedienelement : Außenliegend
Fühlertoleranz, relative Feuchte : 5 %
Schaltdifferenz, relative Feuchte : 2,5 %
Max. zulässiger Schaltstrom : 10 A / 4 A / cos = 1, 230
V AC / cos = 0,6, 230 V AC
Max. zulässiger Einschaltstrom : 16 A
Verpackungseinheit : 1 Stück
Sortiment : C
GTIN (EAN) : 4012799571261
Hersteller: MAICO
HY 230 Hygrostat
Artikelnummer: 0157.0126
Menge: 1,000 Stck

**10.2885 HY 230 I Hygrostat Hygrostat zur Steuerung von Lüftungssystemen in Abhängigkeit der relat**
Der elektronische Hygrostat HY 230 bzw. HY 230 I dient
zur Entfeuchtung oder Befeuchtung von geschlossenen
Räumen. Er ist für sämtliche Wohnbereiche und
Gewerberäume geeignet, auch für Feuchträume wie z.B.
Badezimmer (Bei Installation bitte Schutzart beachten),
Wasch- und Trockenräume.
Der Hygrostat erfasst mit einem internen Sensor die
Raumfeuchtigkeit und schaltet abhängig vom
eingestellten Sollwert die Ventilatoren,
Wärmerückgewinnungsgeräte bzw. Be- oder
Entfeuchtungsgeräte ein und aus.
Der HY 230 bzw. HY 230 I wird entweder direkt auf eine
UP-Dose montiert oder über das Aufputz-Montageset APM
HY 230 an die Wand montiert.
Mit einem Dipschalter auf der Platine kann bei der
Inbetriebnahme die Betriebsart Entfeuchten
(Werkseinstellung) oder Befeuchten festgelegt werden.
Durch eine rote Leuchtdiode im Gehäuse wird der
Schaltzustand des Relais angezeigt.
Technische Daten
Spannungsart : Wechselstrom
Bemessungsspannung : 230 V
Ausgang : 230 V
Netzfrequenz : 50 Hz
Schutzart : IP 30
Messbereich relative Feuchte : 20 % - 80 %
Einbauart : Aufputz
Material : Kunststoff
Farbe : reinweiß, ähnlich RAL 9010
Gewicht : 0,07 kg
Gewicht mit Verpackung : 0,08 kg
Breite : 71 mm
Höhe : 71 mm
Tiefe : 27 mm
Breite mit Verpackung : 75 mm
Höhe mit Verpackung : 80 mm
Tiefe mit Verpackung : 36 mm
Umgebungstemperatur : 0  C bis 50  C
Bedienelement : Innenliegend
Fühlertoleranz, relative Feuchte : 5 %
Schaltdifferenz, relative Feuchte : 2,5 %
Max. zulässiger Schaltstrom : 10 A / 4 A / cos = 1, 230
V AC / cos = 0,6, 230 V AC
Max. zulässiger Einschaltstrom : 16 A
Verpackungseinheit : 1 Stück
Sortiment : C
GTIN (EAN) : 4012799571278
Hersteller: MAICO
HY 230 I Hygrostat
Artikelnummer: 0157.0127
Menge: 1,000 Stck

**10.2886 APM HY 2 Aufputz-Montageset Das Aufputz-Montageset ist für die Aufputzmontage von HY 230 und HY 23**
Für Aufputzmontage HY 230 und HY 230 I, wenn z.B. keine
UP-Dose vorhanden ist.
Lieferumfang: Ausgeliefert wird das Aufputz-Montageset
mit vier Schrauben, die für die Montage des
Zwischenrahmens und des HY-Gehäuseunterteils vorgesehen
sind.
Technische Daten
Einbaulage : waagerecht
Material : Kunststoff
Farbe : reinweiß, ähnlich RAL 9010
Gewicht : 0,04 kg
Gewicht mit Verpackung : 0,06 kg
Breite : 80 mm
Höhe : 80 mm
Tiefe : 29 mm
Breite mit Verpackung : 86 mm
Höhe mit Verpackung : 86 mm
Tiefe mit Verpackung : 35 mm
Verpackungseinheit : 1 Stück
Sortiment : C
GTIN (EAN) : 4012799931591
Hersteller: MAICO
APM HY 230 Aufputz-Montageset
Artikelnummer: 0093.0159
Menge: 1,000 Stck

**10.2887 Rahmen A Aufputzrahmen Rahmen für den Hygrostat HY 230 und HY 230 I, wenn die Unterputzdose z**
Rahmen für die Hygrostate HY 230 und HY 230 I.
Kann verwendet werden, um den Rand von zu breiten
Unterputzdosen abzudecken.
Technische Daten
Einbauart : Aufputz
Material : Kunststoff
Farbe : reinweiß, ähnlich RAL 9010
Gewicht : 0,01 kg
Gewicht mit Verpackung : 0,01 kg
Breite : 79 mm
Höhe : 79 mm
Tiefe : 11 mm
Breite mit Verpackung : 81 mm
Höhe mit Verpackung : 81 mm
Tiefe mit Verpackung : 12 mm
Verpackungseinheit : 1 Stück
Sortiment : C
GTIN (EAN) : 4012799931645
Hersteller: MAICO
Rahmen APM HY 230 Aufputzrahmen
Artikelnummer: 0093.0164
Menge: 1,000 Stck

**10.2888 Trio CO2 CO2-Sensor Externer CO2-Sensor für dezentrale- und zentrale Lüftungsgeräte Trio**
Mit dem CO2-Sensor kann das Lüftungssystem nach dem
gemessenen CO2-Wert gesteuert werden.
Der Messbereich des Sensors liegt bei 0 - 2000 ppm.
Der Regelbereich werksseitig bei 600 - 1300 ppm.
Technische Daten
Sensor : extern
Farbe : reinweiß, ähnlich RAL 9010
Gewicht : 0,06 kg
Gewicht mit Verpackung : 0,09 kg
Breite : 110 mm
Höhe : 100 mm
Tiefe : 25 mm
Breite mit Verpackung : 120 mm
Höhe mit Verpackung : 105 mm
Tiefe mit Verpackung : 30 mm
Umgebungstemperatur : 0  C bis 50  C
Verpackungseinheit : 1 Stück
Sortiment : K
GTIN (EAN) : 4012799981022
Hersteller: MAICO
Trio CO2 E CO2-Sensor
Artikelnummer: 0157.1681
Menge: 1,000 Stck

**10.2889 Trio CO2 CO2-Sensor Interner CO2-Sensor für dezentrale- und zentrale Lüftungsgeräte Trio**
Mit dem CO2-Sensor kann das Lüftungssystem nach dem
gemessenen CO2-Wert gesteuert werden.
Der Messbereich des Sensors liegt bei 0 - 2000 ppm.
Der Regelbereich werksseitig bei 600 - 1300 ppm.
Technische Daten
Sensor : intern
Farbe : grau
Gewicht : 0,03 kg
Gewicht mit Verpackung : 0,1 kg
Breite : 44,5 mm
Höhe : 18 mm
Tiefe : 70 mm
Breite mit Verpackung : 50 mm
Höhe mit Verpackung : 20 mm
Tiefe mit Verpackung : 75 mm
Umgebungstemperatur : -40  C bis 70  C
Verpackungseinheit : 1 Stück
Sortiment : K
GTIN (EAN) : 4012799991304
Hersteller: MAICO
Trio CO2 I CO2-Sensor
Artikelnummer: 0157.1332
Menge: 1,000 Stck

**10.2890 CO2 I WS CO2-Sensor Interner CO2-Sensor für zentrale Lüftungsgeräte der WS 120 Trio Baurei**
Mit dem CO2-Sensor kann das Lüftungssystem nach dem
gemessenen CO2-Wert gesteuert werden.
Der Messbereich des Sensors liegt bei 0 - 2000 ppm.
Der Regelbereich werksseitig bei 600 - 1300 ppm.
Technische Daten
Spannungsart : Gleichstrom
Bemessungsspannung : 24 V
Sensor : intern
Einbauort : im Gerät
Material Gehäuse : Kunststoff
Farbe : grau
Gewicht : 0,03 kg
Gewicht mit Verpackung : 0,19 kg
Breite : 45 mm
Höhe : 18 mm
Tiefe : 70 mm
Breite mit Verpackung : 155 mm
Höhe mit Verpackung : 75 mm
Tiefe mit Verpackung : 175 mm
Verpackungseinheit : 1 Stück
Sortiment : K
GTIN (EAN) : 4012799981015
Hersteller: MAICO
CO2 I WS 120 Trio CO2-Sensor
Artikelnummer: 0157.1665
Menge: 1,000 Stck

**10.2891 SKD CO2-Sensor Sensor zur Messung der Kohlendioxid-Konzentration in der Raumluft, CO2**
CO2-Sensor zur Steuerung von Ventilatoren in
Abhängigkeit der CO2-Konzentration.
Optischer Sensor mittels Infrarotabsorbtion.
Mit 5 Leuchtdioden zur Anzeige der CO2-Konzentration.
Mit 0 V bis 10 V Ausgang zur Ausgabe der
CO2-Konzentration.
Mit 0 V bis 10 V Ausgang zur Ausgabe der Temperatur.
Nicht für sicherheitsrelevante Gasmessungen einsetzen.
Zubehör: externe Stromversorgung bauseits. 14...48 VDC
bzw. 16...36 VAC, 50-60 Hz. Stromaufnahme 8...10 mA bei
15 V DC.
Technische Daten
Bemessungsspannung : 14 V - 48 V DC / 16 V - 36 V AC
INenn : 0,02 A
IMax : 0,1 A
Schutzart : IP 20
Einbauort : Wand
Einbauart : Aufputz
Einbaulage : beliebig
Material Gehäuse : Kunststoff
Farbe : reinweiß, ähnlich RAL 9010
Gewicht : 0,1 kg
Gewicht mit Verpackung : 0,13 kg
Breite : 79 mm
Höhe : 120 mm
Tiefe : 30 mm
Breite mit Verpackung : 100 mm
Höhe mit Verpackung : 135 mm
Tiefe mit Verpackung : 40 mm
Umgebungstemperatur : 10  C bis 40  C
CO2-Messbereich : 500 ppm - 2.000 ppm
Verpackungseinheit : 1 Stück
Sortiment : C
GTIN (EAN) : 4012799573456
Hersteller: MAICO
SKD CO2-Sensor
Artikelnummer: 0157.0345
Menge: 1,000 Stck

**10.2892 CSK CO2-Sensor CO2-Sensor CSK, kanalgeführt**
Der CSK ist der ideale Messumformer für
bedarfsgeregelte Lüftung.
Er misst den CO2 (ppm) Gehalt, idealerweise im
Abluftkanal.
0 - 10 V Ausgangsspannung = 0 - 2000 ppm CO2.
Technische Daten
Bemessungsspannung : 12...34 V AC/DC
Schutzart : IP 65
Einbauort : innen im Abluftkanal / außen im Abluftkanal
Einbauart : Rohr
Material Gehäuse : Kunststoff
Farbe : Signalweiß, ähnlich RAL 9003
Gewicht : 0,28 kg
Gewicht mit Verpackung : 0,3 kg
Breite : 101 mm
Höhe : 81 mm
Tiefe : 246 mm
Breite mit Verpackung : 286 mm
Höhe mit Verpackung : 86 mm
Tiefe mit Verpackung : 125 mm
Umgebungstemperatur : -20  C bis 60  C
CO2-Messbereich : 0 ppm - 2.000 ppm
Verpackungseinheit : 1 Stück
Sortiment : D
GTIN (EAN) : 4012799322306
Hersteller: MAICO
CSK CO2-Sensor
Artikelnummer: 0043.2924
Menge: 1,000 Stck

**10.2893 CFW CO2- und Feuchte-Sensor CO2- und Feuchtesensor CFW**
Der CFW ist der ideale Messumformer für
bedarfsgeregelte Lüftung.
Er kombiniert CO2 (ppm) oder relative Feuchte- (rF)
Messung in einem formschönen Gehäuse.
0 - 10 V Ausgangsspannung.
Technische Daten
Bemessungsspannung : 12...34 V AC/DC
Schutzart : IP 30
Messbereich relative Feuchte : 0 % - 100 %
Einbauort : innen / Wohnräume
Einbauart : Aufputz
Material Gehäuse : Kunststoff
Farbe : reinweiß, ähnlich RAL 9010
Gewicht : 0,1 kg
Gewicht mit Verpackung : 0,12 kg
Breite : 85 mm
Höhe : 100 mm
Tiefe : 26 mm
Breite mit Verpackung : 116 mm
Höhe mit Verpackung : 41 mm
Tiefe mit Verpackung : 90 mm
Umgebungstemperatur : -20  C bis 40  C
CO2-Messbereich : 0 ppm - 2.000 ppm
Verpackungseinheit : 1 Stück
Sortiment : D
GTIN (EAN) : 4012799322313
Hersteller: MAICO
CFW CO2- und Feuchte-Sensor
Artikelnummer: 0043.2925
Menge: 1,000 Stck

**10.2894 Trio VOC Luftqualitätsregler Externer VOC-Sensor für dezentrale- und zentrale Lüftungsgeräte Trio**
Der VOC Sensor steuert das Lüftungssystem nach
vorhandenen flüchtigen organischen Verbindungen.
Der Messbereich des Sensors liegt bei 0 - 100 %.
Der Regelbereich werksseitig bei 30 - 100 %.
Technische Daten
Bemessungsspannung : 24 V AC / DC
Elektrischer Anschluss : Schraubklemmen
Sensor : extern
Gewicht : 0,07 kg
Gewicht mit Verpackung : 0,1 kg
Breite : 82 mm
Höhe : 82 mm
Tiefe : 25 mm
Breite mit Verpackung : 85 mm
Höhe mit Verpackung : 85 mm
Tiefe mit Verpackung : 30 mm
Verpackungseinheit : 1 Stück
Sortiment : K
GTIN (EAN) : 4012799991380
Hersteller: MAICO
Trio VOC E Luftqualitätsregler
Artikelnummer: 0157.1510
Menge: 1,000 Stck

**10.2895 Trio VOC Luftqualitätsregler Interner VOC-Sensor für dezentrale- und zentrale Lüftungsgeräte Trio**
Der VOC Sensor steuert das Lüftungssystem nach
vorhandenen flüchtigen organischen Verbindungen (Abk.:
VOCs nach volatile organic compounds).
Der Messbereich des Sensors liegt bei 0 - 100% (bezogen
auf das Kalibriergas).
Regelbereich werkseitig bei 30-100%.
Technische Daten
Bemessungsspannung : 24 V
Elektrischer Anschluss : Schraubklemmen
Sensor : intern
Gewicht : 0,04 kg
Gewicht mit Verpackung : 0,05 kg
Breite : 82 mm
Höhe : 54 mm
Tiefe : 25 mm
Breite mit Verpackung : 93 mm
Höhe mit Verpackung : 55 mm
Tiefe mit Verpackung : 30 mm
Verpackungseinheit : 1 Stück
Sortiment : K
GTIN (EAN) : 4012799991175
Hersteller: MAICO
Trio VOC I Luftqualitätsregler
Artikelnummer: 0157.1483
Menge: 1,000 Stck

**10.2896 VOC I WS Luftqualitätsregler Interner VOC-Sensor für zentrale Lüftungsgeräte der WS 120 Trio Baurei**
Der VOC-Sensor steuert das Lüftungssystem nach
vorhandenen flüchtigen organischen Verbindungen (Abk.:
VOCs nach volatile organic compounds).
Der Messbereich des Sensors liegt bei 0 - 100 %
(bezogen auf das Kalibriergas).
Regelbereich werkseitig bei 30-100 %.
Technische Daten
Spannungsart : Gleichstrom
Bemessungsspannung : 24 V
Elektrischer Anschluss : Schraubklemmen
Sensor : intern
Einbauort : im Gerät
Material Gehäuse : Kunststoff
Farbe : weiß
Gewicht : 0,04 kg
Gewicht mit Verpackung : 0,19 kg
Breite : 82 mm
Höhe : 54 mm
Tiefe : 25 mm
Breite mit Verpackung : 155 mm
Höhe mit Verpackung : 75 mm
Tiefe mit Verpackung : 175 mm
Verpackungseinheit : 1 Stück
Sortiment : K
GTIN (EAN) : 4012799981008
Hersteller: MAICO
VOC I WS 120 Trio Luftqualitätsregler
Artikelnummer: 0157.1664
Menge: 1,000 Stck

**10.2897 EAQ 10/1 Luftqualitätsregler Sensor zur Messung der Luftqualität, 230 V**
Luftqualitätsregler zur Steuerung von Ventilatoren in
Abhängigkeit der Luftqualität.
Mit integriertem Luftqualitätssensor zur
Konzentrationsmessung verschiedener Gase und
Geruchsstoffe (z. B. Kohlenmonoxid, Methan,
Wasserstoff, Alkohol, Tabakrauch).
Stufenlose Einstellung der Empfindlichkeit mittels
Potentiometer möglich.
Voreinstellung erfolgt ab Werk.
Mit 2 Leuchtdioden zur Anzeige des Betriebszustands und
der Luftqualität.
Betriebsbereitschaft nach ca. 5 min.
Reaktionszeit: < 1 min.
Nachlaufzeit: 1 bis 3 min (abhängig vom
Verschmutzungsgrad).
Sicherheitshinweise:
EAQ 10/1 nicht für sicherheitstechnische Anwendungen
einsetzen.
Technische Daten
Spannungsart : Wechselstrom
Bemessungsspannung : 230 V
Maximalbelastung : 10 A
Schutzart : IP 30
Einbauort : Wand
Einbauart : Aufputz
Material Gehäuse : Kunststoff
Farbe : reinweiß, ähnlich RAL 9010
Gewicht : 0,24 kg
Gewicht mit Verpackung : 0,32 kg
Breite : 126 mm
Höhe : 74 mm
Tiefe : 24 mm
Breite mit Verpackung : 190 mm
Höhe mit Verpackung : 95 mm
Tiefe mit Verpackung : 80 mm
Verpackungseinheit : 1 Stück
Sortiment : C
GTIN (EAN) : 4012799577775
Hersteller: MAICO
EAQ 10/1 Luftqualitätsregler
Artikelnummer: 0157.0777
Menge: 1,000 Stck

**10.2898 EAQ 10/3 Luftqualitätsregler Sensor zur Messung der Luftqualität und der Luftfeuchte mit einem line**
Sensor zur Steuerung eines Lüftungsgerätes oder eines
Ventilators in Abhängigkeit der Luftqualität.
Mit integriertem Luftqualitätssensor zur
Konzentrationsmessung verschiedener Gase und
Geruchsstoffe (z. B. Kohlenmonoxyd, Methan,
Wasserstoff, Alkohol, Tabakrauch).
Metall-Oxyd-Sensor mit automatischer Kalibrierung,
Aufwärmzeit 2 min.
Mit integriertem potentialfreiem Kontakt (VOC und
Feuchte).
Mit potentialfreiem Relais (Schließer) mit max. 36 VDC
/ 0,5 A.
Einstellbereich Relais: VOC: 800 - 1800 ppm (ca. 1300
ppm Auslieferzustand), Rel. Feuchte: 30 - 70 % r.F.
(ca. 50 % r.F. Auslieferzustand).
0 - 10 Volt Ausgang.
Für den Anschluss an die Geräte WS 160 Flat, WS 170, WS
300 Flat, WR 310/WR 410, WS 320 und WS 470.
Sicherheitshinweise:
EAQ 10/3 nicht für sicherheitstechnische Anwendungen
einsetzen.
Technische Daten
Spannungsart : Wechselstrom/Gleichstrom
Bemessungsspannung : 12 V - 25 V AC oder 12 V - 35 V DC
Ausgangssignal : 0 V - 10 V
IMax : 14 mA (bei 24 V, IMax Relais 0,5 A 36 VAC/VDC)
Maximalbelastung : 0,5 A
Schutzart : IP 30
Elektrische Steckverbindung : Stecker mit
Schraubklemmen für 0,25... 1,5 mm2
Schaltpunkt VOC : 1.300 ppm / CO2-Äquivalent +/- 500
ppm einstellbar
Schaltpunkt Feuchte : 50 % / relative Feuchte +/- 20
r.F. einstellbar
Messbereich relative Feuchte : 5 % - 95 %
Einbauort : Wand
Einbauart : Aufputz
Material Gehäuse : Kunststoff
Farbe : reinweiß, ähnlich RAL 9010
Gewicht : 0,08 kg
Gewicht mit Verpackung : 0,14 kg
Breite : 80 mm
Höhe : 80 mm
Tiefe : 25 mm
Breite mit Verpackung : 190 mm
Höhe mit Verpackung : 120 mm
Tiefe mit Verpackung : 48 mm
Umgebungstemperatur : 0  C bis 50  C
Sensor-Messbereich : 450 ppm - 2.000 ppm -
CO2-Äquivalent
Verpackungseinheit : 1 Stück
Sortiment : K
GTIN (EAN) : 4012799578291
Hersteller: MAICO
EAQ 10/3 Luftqualitätsregler
Artikelnummer: 0157.0829
Menge: 1,000 Stck

**10.2899 SGS Schadgassensor Sensor zur Alarmierung von Schadgasen wie Narkosegas oder Methan-, Pro**
Die Narkosegas-, die Methan-, Propan- und
Butan-Konzentration werden permanent durch einen
hochwertigen Gas-Sensor gemessen.
In einem Narkosegas- und Gasalarmfall wird optisch
(rote Alarmanzeige) und akustisch (lautstarke
Signalhupe) gewarnt.
Relaisausgang 1A/30V DC, potentialfreier Kontakt, um
ein Ausgangssignal auszulösen.
Technische Daten
Bemessungsspannung : 12 V DC (-10% / +20%)
IMax : 90 mA / 145 mA
Schutzart : IP 20
Einbauort : WS-Geräte
Einbaulage : beliebig
Material Gehäuse : Kunststoff
Farbe : weiß
Gewicht : 0,22 kg
Gewicht mit Verpackung : 0,3 kg
Breite : 115 mm
Höhe : 90 mm
Tiefe : 30 mm
Breite mit Verpackung : 165 mm
Höhe mit Verpackung : 150 mm
Tiefe mit Verpackung : 80 mm
Umgebungstemperatur : -10  C bis 40  C
Verpackungseinheit : 1 Stück
Geeignet für Produkte : Trio, WS 160 Flat KET / KBET /
KBZET, WS 170..., WS 300Flat, WS 320..., WS 470...
Sortiment : K
GTIN (EAN) : 4012799992196
Hersteller: MAICO
SGS Schadgassensor
Artikelnummer: 0093.1323
Menge: 1,000 Stck

**10.2900 RGS 144 Rauchgasschalter Optischer Rauchgasschalter RGS 144 mit Sockel; ohne Alarmselbsthaltung**
Der optische Rauchschalter RGS 144 ist für die
Installation im Lüftungsgerät vorgesehen.
Er schaltet das Lüftungsgerät bei erkennen von
Rauchgasen ab.
Ohne Alarmselbsthaltung - setzt sich in den
Normalzustand zurück, wenn die Messkammer wieder
rauchfrei ist.
Inklusive Montagesockel.
Bei Inbetriebnahme des Rauchschalters muss dieser durch
Simulation der Brandkenngröße initialisiert werden.
Hierzu wird das Prüfaerosol PA 918-5 (Art.Nr.
0043.2930) benötigt.
Technische Daten
Bemessungsspannung : 24 V DC
IMax : 22 mA
Schutzart : IP 30
Material Gehäuse : Kunststoff
Farbe : ähnlich RAL 9010
Gewicht : 0,12 kg
Gewicht mit Verpackung : 0,11 kg
Breite : 80 mm
Höhe : 70 mm
Tiefe : 70 mm
Breite mit Verpackung : 80 mm
Höhe mit Verpackung : 66 mm
Tiefe mit Verpackung : 80 mm
Verpackungseinheit : 1 Stück
Sortiment : D
GTIN (EAN) : 4012799322320
Hersteller: MAICO
RGS 144 Rauchgasschalter
Artikelnummer: 0043.2926
Menge: 1,000 Stck

**10.2901 RGS 144 Rauchgasschalter inkl. Montage Optischer Rauchgasschalter RGS 144 mit Sockel; ohne Alarmselbsthaltung**
Der optische Rauchgasschalter erkennt frühzeitig sowohl
Schwelbrände als auch offene Brände mit
Rauchentwicklung.
Ein zusätzlicher Temperaturfühler spricht bei einer
Umgebungstemperatur von 70  C an.
Wird bei Produktion ins Gerät verbaut bzw.
mitgeliefert.
Nachrüstung muss entsprechend geprüft werden.
Technische Daten
Bemessungsspannung : 24 V DC
IMax : 22 mA
Schutzart : IP 30
Material Gehäuse : Kunststoff
Farbe : ähnlich RAL 9010
Gewicht : 0,2 kg
Gewicht mit Verpackung : 0,18 kg
Breite : 80 mm
Höhe : 70 mm
Tiefe : 70 mm
Breite mit Verpackung : 85 mm
Höhe mit Verpackung : 85 mm
Tiefe mit Verpackung : 105 mm
Verpackungseinheit : 1 Stück
Sortiment : X
GTIN (EAN) : 4012799320425
Hersteller: MAICO
RGS 144 M Rauchgasschalter inkl. Montage
Artikelnummer: 0157.1472
Menge: 1,000 Stck

**10.2902 LRS 01 Rauchschalter Lüftungs-Rauchschalter-System LRS-01; mit Alarmselbsthaltung**
Lüftungsrauchschalter-System LRS 01 ohne DIBt-Zulassung
zur Überwachung von Lüftungsleitungen, Ansteuerung von
Ventilatoren und anderen Anwendungen.
Der Lüftungsrauchschalter wird von außen auf dem runden
oder eckigem Lüftungskanal montiert.
Das System ist für den Einsatz in eckigen Kanälen von
0,15 m bis 1 m und in runden Kanälen mit einem
Durchmesser von 0,2 m bis 1 m ausgelegt.
Konzipiert zur Montage im Inneren von Gebäuden.
Abschaltung bei erkennen von Rauchgasen mittels
potentialfreiem Öffnerkontakt.
Optische Betriebs-, Verschmutzungs- und
Störungsanzeige.
Eigenüberwachung der Messkammer und der
Auswerteelektronik.
Alarmselbsthaltung: der Rauchschalter ORS210 im LRS 01
besitzt eine Alarmspeicherung und muss durch einen
Reset (kurzzeitiges Unterbrechen der
Spannungsversorgung) in den Betriebszustand
zurückgesetzt werden.
Werkzeugfreie Prüfung, Wartung und Reinigung.
Vibrationsentkopplung.
Zum Reset der Alarmspeicherung wird das entsprechende
Netzauslösegerät mit Spannungsversorgung LRZ Basis
(LRZ-01) benötigt.
Ausgangssignal: potentialfreier Öffnerkontakt.
Technische Daten
Bemessungsspannung : 24 V DC
IMax : 22 mA
Schutzart : IP 54
Schaltspannung-coll : 30 V AC / 30 V DC
Schaltleistung max. : 1 A
Einbauort : in eckigen Kanälen von 0,15 m bis 1 m / in
runden Kanälen mit einem Durchmesser von 0,2 m bis 1 m
Material Gehäuse : Kunststoff
Farbe : blau / transparent
Gewicht : 0,35 kg
Gewicht mit Verpackung : 0,89 kg
Breite : 135 mm
Höhe : 100 mm
Tiefe : 250 mm
Breite mit Verpackung : 420 mm
Höhe mit Verpackung : 190 mm
Tiefe mit Verpackung : 172 mm
Verpackungseinheit : 1 Stück
Sortiment : D
GTIN (EAN) : 4012799322337
Hersteller: MAICO
LRS 01 Rauchschalter
Artikelnummer: 0043.2927
Menge: 1,000 Stck

**10.2903 LRS 03 Rauchschalter Lüftungs-Rauchschalter-System LRS 03 mit DIBt-Zulassung**
Merkmale :
DIBt Zulassung nur gültig in Verbindung mit LRZ 01
Artikelnummer 0043.2929
Lüftungsrauchschalter-System LRS 03 zur Überwachung von
Lüftungsleitungen, Ansteuerung von Brand- und
Rauchschutzklappen und anderen Anwendungen.
Der Lüftungsrauchschalter wird von außen auf dem runden
oder eckigem Lüftungskanal montiert.
Das System ist für den Einsatz in eckigen Kanälen von
0,15 m bis 1 m und in runden Kanälen mit einem
Durchmesser von 0,2 m bis 1 m ausgelegt.
Konzipiert zur Montage im Inneren von Gebäuden.
Abschaltung bei erkennen von Rauchgasen mittels
potentialfreiem Öffnerkontakt.
Resettaster im Gehäuse.
Auslösetaster außen am Gehäuse.
Optische Betriebs-, Verschmutzungs- und
Störungsanzeige.
Eigenüberwachung der Messkammer und der
Auswerteelektronik.
Automatische Rückstellung: der Rauchschalter ORS220 im
LRS 03 setzt sich, sobald die Messkammer wieder
rauchfrei ist, automatisch in den Betriebszustand
zurück.
Werkzeugfreie Prüfung, Wartung und Reinigung.
Vibrationsentkopplung.
Um eine DIBt-konforme Installation zu erreichen, wird
das entsprechende Netzauslösegerät mit
Spannungsversorgung LRZ Basis (LRZ-01) benötigt.
Dieses löst die Brand- oder Rauchschutzklappe aus.
Es können sowohl Klappen mit 230 V AV als auch mit 24 V
DC angesteuert werden.
Ausgangssignal: potentialfreier Öffnerkontakt.
Technische Daten
Bemessungsspannung : 24 V DC
IMax : 22 mA
Schutzart : IP 54
Schaltspannung-coll : 30 V AC / 30 V DC
Schaltleistung max. : 1 A
Einbauort : in eckigen Kanälen von 0,15 m bis 1 m / in
runden Kanälen mit einem Durchmesser von 0,2 m bis 1 m
Material Gehäuse : Kunststoff
Farbe : blau / transparent
Gewicht : 0,35 kg
Gewicht mit Verpackung : 0,45 kg
Breite : 135 mm
Höhe : 100 mm
Tiefe : 250 mm
Breite mit Verpackung : 420 mm
Höhe mit Verpackung : 150 mm
Tiefe mit Verpackung : 300 mm
Zulassungsnummer : Z-78.6-177
Verpackungseinheit : 1 Stück
Sortiment : D
GTIN (EAN) : 4012799322344
Hersteller: MAICO
LRS 03 Rauchschalter
Artikelnummer: 0043.2928
Menge: 1,000 Stck

**10.2904 LRZ 01 Lüftungs-Rauchschalterzentrale Lüftungs-Rauchschalter-Zentrale LRZ-Basis. Anschlussmöglichkeit bis zu**
Merkmale :
LRZ Basis Lüftungs Rauchschalter Zentrale Basis
Die Lüftungs-Rauchschalter-Zentrale Basis (LRZ Basis)
ist Netzgerät, Handtaster, Resettaster, Alarmspeicher
und Betriebszustandsanzeige in einem Gerät.
Geeignet zur Steuerung von Brand- und
Rauchschutzklappen und zur Abschaltung von
Lüftungsanlagen in unterschiedlichen Anwendungsfeldern
von Industrie- bis Verwaltungsgebäuden.
Ausgangssignal: potentialfreier Wechselkontakt.
Technische Daten
Bemessungsspannung : 230 V AC
Schutzart : IP 54
Spannung am Ausgang : 24 V DC
Max. Ausgangsstrom : 400 mA
Material Gehäuse : Kunststoff
Farbe : weiß, ähnlich RAL 9003
Gewicht : 0,42 kg
Gewicht mit Verpackung : 0,58 kg
Breite : 146 mm
Höhe : 146 mm
Tiefe : 61 mm
Breite mit Verpackung : 178 mm
Höhe mit Verpackung : 80 mm
Tiefe mit Verpackung : 154 mm
Umgebungstemperatur : -10  C bis 50  C
Zulassungsnummer : Z-78.6-177
Verpackungseinheit : 1 Stück
Sortiment : D
GTIN (EAN) : 4012799322351
Hersteller: MAICO
LRZ 01 Lüftungs-Rauchschalterzentrale
Artikelnummer: 0043.2929
Menge: 1,000 Stck

**10.2905 PA 918 5 Prüfaerosol Prüfaerosol zur Funktionsprüfung von Rauchschaltern**
Das Prüfaerosol PA 918-5 dient zum Erzeugen von
Rauchgasen, um die Rauchgasschalter LRS-01, RGS 144 und
RGS 144 M zu testen.
Bei Inbetriebnahme des Rauchschalters muss dieser durch
Simulation der Brandkenngröße initialisiert werden.
Technische Daten
Gewicht : 0,145 kg
Gewicht mit Verpackung : 0,19 kg
Breite : 57 mm
Höhe : 165 mm
Tiefe : 57 mm
Breite mit Verpackung : 57 mm
Höhe mit Verpackung : 165 mm
Tiefe mit Verpackung : 57 mm
Verpackungseinheit : 1 Stück
Sortiment : D
GTIN (EAN) : 4012799322368
Hersteller: MAICO
PA 918 5 Prüfaerosol
Artikelnummer: 0043.2930
Menge: 1,000 Stck

**10.2906 DS 500 Differenzdruck-Messumformer Drucktransmitter im Kunststoffgehäuse zum Einsatz in Luft und nicht ag**
Drucktransmitter im Kunststoffgehäuse zum Einsatz in
Luft und nicht aggressiven Gasen.
Ausgangssignal kann zwischen 0-10 V
(Auslieferungszustand) und 4-20 mA ausgewählt werden.
Ansprechzeit ebenfalls wählbar: 1 s
(Auslieferungszustand) oder 100 ms.
Lieferumfang:
1 x Drucktransmitter
2 x Drucksonden aus Kunststoff
1 x 2 m PVC-Schlauch
Technische Daten
Max. Überdruck : 20 kPa
Arbeitsbereich : 0 - 500 Pa / 0 - 1000 Pa
Spannungsart : Gleichstrom
Bemessungsspannung : 18 V - 30 V DC
Ausgangssignal : 0 V - 10 V
Schutzart : IP 54
Gewicht : 0,17 kg
Gewicht mit Verpackung : 0,21 kg
Breite : 130 mm
Höhe : 130 mm
Tiefe : 56 mm
Breite mit Verpackung : 140 mm
Höhe mit Verpackung : 75 mm
Tiefe mit Verpackung : 115 mm
Verpackungseinheit : 1 Stück
Sortiment : C
GTIN (EAN) : 4012799571186
Hersteller: MAICO
DS 500 Differenzdruck-Messumformer
Artikelnummer: 0157.0118
Menge: 1,000 Stck

**10.2907 DW 1000 Differenzdruckwächter Differenzdruckwächter zur Überwachung von Filtern, Ventilatoren und Sy**
Differenzdruckwächter zur Überwachung von Filter-,
Ventilatoren- und Systemdruck in lüftungstechnischen
Anlagen.
Umschaltkontakt für Schaltstrom max. 5 A, 250 V AC und
0,8 A für induktive Lasten oder 2 A, 30 V DC.
Sollwertbereich: 100 Pa bis 1000 Pa.
Medium: Luft und nicht-aggressive Gase.
Elektroanschluss mit Kabelverschraubung PG 11 und
Schraubklemmen.
Verpackungseinheit: Druckschalter mit Schlauchstutzen,
Einstellskala in mbar, Montagewinkel, 2 m
Schlauch-Anschlussset.
Zubehör für Luftfilter TFE und TFP.
Sicherheitshinweise:
Kondenswasser und Eis am Differenzdruckwächter
vermeiden.
Technische Daten
Schutzart : IP 54
Einbaulage : senkrecht
Gewicht : 0,19 kg
Gewicht mit Verpackung : 0,24 kg
Breite : 125 mm
Höhe : 103 mm
Tiefe : 89,4 mm
Breite mit Verpackung : 126 mm
Höhe mit Verpackung : 104 mm
Tiefe mit Verpackung : 100 mm
Umgebungstemperatur : 85  C
Verpackungseinheit : 1 Stück
Sortiment : D
GTIN (EAN) : 4012799577522
Hersteller: MAICO
DW 1000 Differenzdruckwächter
Artikelnummer: 0157.0752
Menge: 1,000 Stck

**10.2908 DS-M45XX Differenzdruck-Messumformer Differenzdruck Messumformer 0-500 PA. Bestellung mit RLT-Zentralgerät**
Bestellungshinweis:
Artikelbestellung als Ersatzteil unter folgender
Artikelnummer: E040.2859.0900
Differenzdruck-Messumformer wird zur
Volumenstromermittlung und Regelung benötigt.
Bei gleichzeitiger Bestellung mit dem RLT-Gerät wird
das Set montiert im Gerät ausgeliefert.
Technische Daten
Gewicht : 0,35 kg
Gewicht mit Verpackung : 0,41 kg
Breite : 100 mm
Höhe : 100 mm
Tiefe : 40 mm
Breite mit Verpackung : 110 mm
Höhe mit Verpackung : 110 mm
Tiefe mit Verpackung : 50 mm
Verpackungseinheit : 1 Stück
Sortiment : X
GTIN (EAN) : 4012799986706
Hersteller: MAICO
DS-M45XX-500PA Differenzdruck-Messumformer
Artikelnummer: 0043.2792
Menge: 1,000 Stck

**10.2909 DDEx 500 Differenzdruckschalter Differenzdruckschalter zur Ermittlung der Druckdifferenz von zwei Druc**
Der Druckschalter ist ohne zusätzliche elektronische
Hilfsmittel vor Ort per Menüführung parametrierbar.
Der Schaltpunkt ist innerhalb des Einstellbereiches 25
- 500 Pa frei skalierbar.
Das integrierte Display dient zur Parametrierung und
zeigt im Betrieb den aktuellen Messwert an (bei Bedarf
abschaltbar).
EG-baumustergeprüft nach ATEX-Richtlinie 2014/34/EU für
Zone 1, 2, 21, 22.
Technische Daten
Druckdifferenz : 0-500 Pa
Einstellbarer Schaltpunkt : 25 Pa-500 Pa (frei
skalierbar)
Bemessungsspannung : 24 V AC / DC
Netzfrequenz : 50 Hz / 60 Hz
Nennleistung : 4 W
INenn : 150 mA
Schutzart : IP 66
Einbauort : Rohr / Kanal
Material : Aluminium
Farbe : gelb
Gewicht : 1,01 kg
Gewicht mit Verpackung : 1,55 kg
Breite : 107 mm
Höhe : 180 mm
Tiefe : 66 mm
Breite mit Verpackung : 345 mm
Höhe mit Verpackung : 185 mm
Tiefe mit Verpackung : 117 mm
Umgebungstemperatur : -20  C bis 50  C
EX-Bezeichnung nach ATEX-Richtlinie : Ex II 2 G / Ex II
2 D
EX-Bezeichnung nach Norm : II 2 (1) G Ex e mb [ia Ga]
IIC T6...T4 Gb / II 2 (1) D Ex tb [ia Da] IIIC
T80 C...T130 C Db IP66
Temperaturklasse : T6
Ex-Zulassung : EPS 14 ATEX 1 657
Verpackungseinheit : 1 Stück
Sortiment : G
GTIN (EAN) : 4012799573029
Hersteller: MAICO
DDEx 500 Differenzdruckschalter
Artikelnummer: 0157.0302
Menge: 1,000 Stck

**10.2910 DDEx 500 Installationskit Installationskit für Differenzdruckschalter DDEx 500**
Installationskit für Differenzdruckschalter DDEx 500.
Enthält zwei Druckanschlussstutzen, einen flexiblen
Druckschlauch 2 m (Innendurchmesser 6 mm) und einen
Anschlussadapter.
Technische Daten
Material : Kunststoff
Farbe : durchsichtig
Gewicht : 0,06 kg
Gewicht mit Verpackung : 0,37 kg
Breite : 120 mm
Höhe : 100 mm
Tiefe : 30 mm
Breite mit Verpackung : 345 mm
Höhe mit Verpackung : 185 mm
Tiefe mit Verpackung : 117 mm
Verpackungseinheit : 1 Stück
Sortiment : G
GTIN (EAN) : 4012799573043
Hersteller: MAICO
DDEx 500 IK Installationskit
Artikelnummer: 0157.0304
Menge: 1,000 Stck

**10.2911 DDEx 500 Montagekonsole Montagekonsole für runde Kanäle für Differenzdruckschalter DDEx 500**
Die Montagekonsole zum Anbau des Differenzdruckschalter
DDEx 500 an runde Kanäle bis 600 mm Durchmesser.
Enthält eine Montageplatte mit zwei Rohrschellen-Sets
für verschiedene Rohrdurchmesser.
Technische Daten
Einbauort : Rohr
Material : Edelstahl
Farbe : silber
Gewicht : 0,38 kg
Gewicht mit Verpackung : 0,7 kg
Breite : 197 mm
Höhe : 85 mm
Tiefe : 97 mm
Breite mit Verpackung : 345 mm
Höhe mit Verpackung : 185 mm
Tiefe mit Verpackung : 117 mm
Verpackungseinheit : 1 Stück
Sortiment : G
GTIN (EAN) : 4012799573050
Hersteller: MAICO
DDEx 500 MKR Montagekonsole
Artikelnummer: 0157.0305
Menge: 1,000 Stck

**10.2912 SWEx Schwingungssensor Schwingungssensor zur Schwingungsüberwachung von Ventilatoren für den**
Schwingungssensor ATEX zur Schwingungsüberwachung an
Ventilatoren für Anwendungen in explosionsgefährdeten
Bereichen.
Schutz vor permanenter Ventilatoren-Überlastung und
ungeplanten Stillständen.
Zum Anschluss an eine Diagnoseelektronik für
Schwingungssensoren.
Großer Betriebstemperaturbereich und hohe Schutzart für
die Anforderungen rauer Industrieumgebungen.
Kompaktes und robustes Edelstahlgehäuse mit hoher
mechanischer Überlastfestigkeit.
Sicherheitshinweis :
Das Gerät muss über eine bescheinigte Trennbarriere mit
der externen Diagnoseeinheit verbunden werden. Nicht im
Lieferumfang enthalten.
Besondere Bedingungen für den sicheren Einsatz für
Gruppe II (Staub): Das freie Kabelende abgeschlossen in
einem entsprechend staubfesten Gehäuse unterbringen.
Technische Daten
Bemessungsspannung : 10 - 12 VDC
IMax : 8 mA
Schutzart : IP 65
Einbauort : direkt am explosionsgeschützten
MAICO-Ventilator
Material : Edelstahl
Farbe : Edelstahl
Gewicht : 0,58 kg
Gewicht mit Verpackung : 0,68 kg
Kabellänge : 10 m
Breite : 64,7 mm
Höhe : 30 mm
Tiefe : 25,5 mm
Breite mit Verpackung : 270 mm
Höhe mit Verpackung : 210 mm
Tiefe mit Verpackung : 30 mm
Umgebungstemperatur : -55  C bis 90  C
EX-Bezeichnung nach ATEX-Richtlinie : Ex II 1 G / Ex II
1 D
EX-Bezeichnung nach Norm : II 1G Ex ia IIC T4 Ga (-55 C
< Ta < +90 C) / II 1D Ex ia IIIC T110 C IP65 Da (-55 C
< Ta < +90 C)
Temperaturklasse : T4
Ex-Zulassung : Baseefa12ATEX0248X / IECEx BAS 12.0133 X
Verpackungseinheit : 1 Stück
Sortiment : G
GTIN (EAN) : 4012799573036
Hersteller: MAICO
SWEx Schwingungssensor
Artikelnummer: 0157.0303
Menge: 1,000 Stck

**10.2913 CHO-M40X Change Over Sensor Change Over Sensor zur Montage außen an der Wasserrohrleitung zur Steu**
Anlege-Temperatursensor mit Befestigungsband.
Der Rohrsensor wird für die Change-Over-Funktion bei
RLT und RLT FLAT Geräten benötigt.
Der Sensor wird außen an der Wasserrohrleitung
angebracht.
Technische Daten
Einbauort : außen an der Wasserrohrleitung
Material Gehäuse : Kunststoff
Gewicht : 0,2 kg
Gewicht mit Verpackung : 0,24 kg
Breite : 100 mm
Höhe : 50 mm
Tiefe : 50 mm
Breite mit Verpackung : 110 mm
Höhe mit Verpackung : 60 mm
Tiefe mit Verpackung : 60 mm
Verpackungseinheit : 1 Stück
Sortiment : X
GTIN (EAN) : 4012799321743
Hersteller: MAICO
CHO-M40XX-COS Change Over Sensor
Artikelnummer: 0043.2875
Menge: 1,000 Stck

**10.2914 CHO-MV45 Change Over Sensor Change Over Sensor zur Montage im Luftkanal zur Steuerung von Nachheiz**
Kanalsensor zur Montage im Luftkanal zur Steuerung von
Nachheiz- und Kühlregister.
Die Regelung erlaubt die Steuerung reversibler Register
zum automatischen Umschalten von der Heizfunktion auf
Kühlfunktion und umgekehrt.
Das wassergeführte Register wird mit motorisierten
3-Wege-Ventilen versehen.
Der Offset zwischen der gemessenen Temperatur (Zuluft
oder Abluft, ist zu konfigurieren) und der Sollwert
legt fest, ob Heizung oder Kühlung automatisch
aktiviert wird.
Wenn das Gerät mit einem reversiblen Register versehen
ist muss nur ein Sollwert konfiguriert werden.
Technische Daten
Einbauort : Luftkanal
Material Gehäuse : Kunststoff
Gewicht : 0,2 kg
Gewicht mit Verpackung : 0,24 kg
Breite : 101 mm
Höhe : 56 mm
Tiefe : 66 mm
Breite mit Verpackung : 110 mm
Höhe mit Verpackung : 60 mm
Tiefe mit Verpackung : 60 mm
Verpackungseinheit : 1 Stück
Sortiment : X
GTIN (EAN) : 4012799986447
Hersteller: MAICO
CHO-MV45XX-COS Change Over Sensor
Artikelnummer: 0043.2766
Menge: 1,000 Stck

**10.2915 E-SM EnOcean-Steckmodul Das Kommunikationsmodul E-SM ermöglicht eine Ansteuerung des Lüftungsg**
Das Kommunikationsmodul ermöglicht eine Ansteuerung des
Lüftungsgeräts mit dem Funkstandard EnOcean.
Nach Aufbringen des Steckmoduls auf der Basisplatine
können z.B. diesbzgl. Funksensoren und
Funk-Bedieneinheiten an der Steuerung eingelernt
werden.
Für zentrale Lüftungsgeräte WS 75 Powerbox, WS 120
Trio, WS 160 Flat, WS 170, WS 300 Flat, WR 310 / WR
410, WS 320 und WS 470.
Die Daten werden im Frequenzband 868,3 MHz übertragen.
Ausschließlich nachfolgende EnOcean Equipment Profiles
(EEP) werden vom Steckmodul E-SM unterstützt:
Feuchte-Temperatur | Afriso | EEP A5-04-01
Feuchte-Temperatur | Thermokon | EEP A5-04-01
CO2-Temperatur | Afriso | EEP A5-09-08
CO2-Temperatur | Thermokon | EEP A5-09-04
Wandsender 4-Kanal | PEHA | EEP F6-02-01
Technische Daten
Bemessungsspannung : 12 V DC
Gewicht : 0,07 kg
Gewicht mit Verpackung : 0,12 kg
Breite : 54 mm
Höhe : 39 mm
Tiefe : 47 mm
Breite mit Verpackung : 187 mm
Höhe mit Verpackung : 47 mm
Tiefe mit Verpackung : 143 mm
Verpackungseinheit : 1 Stück
Geeignet für Produkte : Trio, WS 160 Flat, WS 320...,
WS 470..., WR 310, WR 410
Sortiment : K
GTIN (EAN) : 4012799925569
Hersteller: MAICO
E-SM EnOcean-Steckmodul
Artikelnummer: 0092.0556
Menge: 1,000 Stck

**10.2916 K-SM KNX-Steckmodul Das K-SM wird auf der Basisplatine aufgesteckt. Durch dieses Modul wir**
Das K-SM wird auf der Basisplatine aufgesteckt.
Durch dieses Modul wird dann die Einbindung der
Gerätesteuerung in ein KNX-System ermöglicht (z.B.
Gebäudeleittechnik).
Für zentrale Lüftungsgeräte WS 75 Powerbox, WS 120
Trio, WS 160 Flat, WS 170, WS 300 Flat, WR 310 / WR
410, WS 320 und WS 470.
Technische Daten
Bemessungsspannung : 12 V DC
Gewicht : 0,02 kg
Gewicht mit Verpackung : 0,07 kg
Breite : 54 mm
Höhe : 39 mm
Tiefe : 48 mm
Breite mit Verpackung : 187 mm
Höhe mit Verpackung : 48 mm
Tiefe mit Verpackung : 143 mm
Verpackungseinheit : 1 Stück
Geeignet für Produkte : Trio, WS 160 Flat, WS 320...,
WS 470..., WR 310, WR 410
Sortiment : K
GTIN (EAN) : 4012799925576
Hersteller: MAICO
K-SM KNX-Steckmodul
Artikelnummer: 0092.0557
Menge: 1,000 Stck

**10.2917 ZP 1 Zusatzplatine Zusatzplatine für zentrale Lüftungsgeräte WS 120 Trio, WS 160 Flat, WS**
Die Zusatzplatine ZP 1 dient als Ansteuerung optionaler
Komponenten, z.B.
zur Ansteuerung einer 3-Wege-Klappe für
Luft-Erdwärmetauscher
zur Ansteuerung einer geregelten Pumpe für einen
Sole-Erdwärmetauscher
zur Ansteuerung einer Luftklappe einer Zonenregelung
als Schaltkontakt-Verwendung für externes
Nachheizregister
Der Kommunikationsaufbau Basisplatine/ZP 1 erfolgt über
das im Lieferumfang befindliche Modularkabel RJ 12.
Über den auf der ZP 1 befindlichen Dip-Schalter kann
die gewünschte Funktion ausgewählt werden.
Für zentrale Lüftungsgeräte WS 120 Trio, WS 160 Flat,
WS 170, WS 300 Flat, WR 310 / WR 410, WS 320 und WS
470.
Technische Daten
Gewicht : 0,08 kg
Gewicht mit Verpackung : 0,18 kg
Breite : 71 mm
Höhe : 77 mm
Tiefe : 83 mm
Breite mit Verpackung : 170 mm
Höhe mit Verpackung : 83 mm
Tiefe mit Verpackung : 160 mm
Verpackungseinheit : 1 Stück
Geeignet für Produkte : WS 160 Flat, WS 170 KB.., WS
320, WS 470, WR 310, WR 410
Sortiment : K
GTIN (EAN) : 4012799925545
Hersteller: MAICO
ZP 1 Zusatzplatine
Artikelnummer: 0092.0554
Menge: 1,000 Stck

**10.2918 ZP 2 Zusatzplatine Zusatzplatine für zentrale Lüftungsgeräte WS 120 Trio, WS 160 Flat, WS**
Die Zusatzplatine ZP 2 dient zur Ansteuerung optionaler
Komponenten, z.B.
für die Realisierung der oft sehr sinnvollen
Druckkonstanz der Gleichstrom-Ventilatoren
für die differenzdruckgesteuerte Filterüberwachung.
Der Kommunikationsaufbau Basisplatine/ ZP 2 erfolgt
über das im Lieferumfang befindliche Modularkabel RJ
12.
Über den auf der ZP 2 befindlichen Dip-Schalter kann
die gewünschte Funktion ausgewählt werden.
Mit auf der Platine integriertem Differenzdruckwächter.
Die Druckschläuche sind im Lieferumfang enthalten.
Für zentrale Lüftungsgeräte WS 120 Trio, WS 160 Flat,
WS 170, WS 300 Flat, WR 310 / WR 410, WS 320 und WS
470.
Technische Daten
Gewicht : 0,06 kg
Gewicht mit Verpackung : 0,16 kg
Breite : 63 mm
Höhe : 43 mm
Tiefe : 79 mm
Breite mit Verpackung : 173 mm
Höhe mit Verpackung : 79 mm
Tiefe mit Verpackung : 157 mm
Verpackungseinheit : 1 Stück
Geeignet für Produkte : WS 160 Flat, WS 170 KB.., WS
320, WS 470, WR 310, WR 410
Sortiment : K
GTIN (EAN) : 4012799925552
Hersteller: MAICO
ZP 2 Zusatzplatine
Artikelnummer: 0092.0555
Menge: 1,000 Stck

**10.2919 PIR Bewegungssensor Bewegungssensor für geniovent.x Geräte. Geräte laufen nur, wenn sich P**
Für geniovent.x Geräte.
Ausführung als passiv infrared (PIR) Sensor.
Sorgt für energiesparende Steuerung des Lüftungsgeräts,
da dieses nur läuft, wenn sich Personen im Raum
aufhalten.
Technische Daten
Spannungsart : Gleichstrom
Einbauort : Raum
Einbauart : Aufputz
Material : Kunststoff
Farbe : weiß
Gewicht : 0,3 kg
Gewicht mit Verpackung : 0,38 kg
Breite : 61 mm
Höhe : 105 mm
Tiefe : 44 mm
Breite mit Verpackung : 66 mm
Höhe mit Verpackung : 114 mm
Tiefe mit Verpackung : 46 mm
Verpackungseinheit : 1 Stück
Sortiment : X
GTIN (EAN) : 4012799320432
Hersteller: MAICO
PIR Bewegungssensor
Artikelnummer: 0157.1473
Menge: 1,000 Stck

**10.2920 VS MM6-2 Vorrangschaltung Vorrangschaltung mit Eingängen für 2 bis 6 Sensoren**
Merkmale :
Der Signalkonverter wählt das höchste und niedrigste
Signal von bis zu sechs angeschlossenen Eingängen aus
und wandelt sie in zwei separate Ausgangssignale (max.
und min.) um.
Wenn weniger als sechs Eingänge verwendet werden,
bleiben die ungenutzten Eingänge offen.
Beide Ausgänge können zeitgleich verwendet werden.
2 bis 6 Eingänge, 0...10 V DC
2 Ausgänge, 0...10 V DC
24V AC Spannungsversorgung Doppelwechselschalter
Vorrangschaltung für Mehrzonenregelung
Es sind keine Einstellungen erforderlich.
Technische Daten
Spannungsart : Wechselstrom
Bemessungsspannung : 24 V
Netzfrequenz : 50 Hz / 60 Hz
Nennleistung : 3 W
Schutzart : IP 20
Einbauort : Schaltschrank Hutschiene
Material : Kunststoff
Farbe : weiß, ähnlich RAL 9016
Gewicht : 0,125 kg
Gewicht mit Verpackung : 0,15 kg
Breite : 53 mm
Höhe : 85 mm
Tiefe : 74 mm
Breite mit Verpackung : 60 mm
Höhe mit Verpackung : 100 mm
Tiefe mit Verpackung : 90 mm
Umgebungstemperatur : 0  C bis 50  C
KNX-Anbindung (optional) : nein
MODBUS-Schnittstelle : nein
Verpackungseinheit : 1 Stück
Sortiment : X
GTIN (EAN) : 4012799324805
Hersteller: MAICO
VS MM6-24 Vorrangschaltung
Artikelnummer: 0157.1741
Menge: 1,000 Stck

**10.2921 Kabel 5 Sensorkabel für AKE 100/150 Optionales Sensorverbindungskabel für die Kleinraumventilatoren AKE, f**
Optionales Sensorverbindungskabel für die
Kleinraumventilatoren AKE, falls das serienmäßige Kabel
(1,5 m) zu kurz sein sollte.
Technische Daten
Gewicht : 0,04 kg
Gewicht mit Verpackung : 0,05 kg
Länge : 5 m
Breite : 190 mm
Höhe : 100 mm
Tiefe : 150 mm
Breite mit Verpackung : 190 mm
Höhe mit Verpackung : 15 mm
Tiefe mit Verpackung : 150 mm
Verpackungseinheit : 5 m
Sortiment : A
GTIN (EAN) : 4012799575887
Hersteller: MAICO
Kabel 5 m Sensorkabel für AKE 100/150
Artikelnummer: 0157.0588
Menge: 1,000 Stck

**10.2922 ZM 11 Montageplatte Montageplatte zum Einbau von Kleinraumventilatoren ECA 100 .. in recht**
Montageplatte zum Einbau von
MAICO-Kleinraumventilatoren in rechteckige
Schachtöffnungen.
Anpassung an beliebiges Wanddekor (z. B. Tapete)
möglich.
Technische Daten
Einbauort : Kanal
Einbauart : Aufputz
Material : Kunststoff
Farbe : verkehrsweiß, ähnlich RAL 9016
Gewicht : 0,1 kg
Gewicht mit Verpackung : 0,1 kg
Geeignet für Nennweite : 100 mm
Breite : 160 mm
Höhe : 275 mm
Tiefe : 3 mm
Breite mit Verpackung : 160 mm
Höhe mit Verpackung : 275 mm
Tiefe mit Verpackung : 3 mm
Verpackungseinheit : 1 Stück
Sortiment : A
GTIN (EAN) : 4012799596967
Hersteller: MAICO
ZM 11 Montageplatte
Artikelnummer: 0059.0696
Menge: 1,000 Stck

**10.2923 ECA-DR Distanzrahmen Distanzrahmen für Kleinraumventilatoren ECA 100 ipro**
Distanzrahmen für den Anschluss von
Kleinraumventilatoren der Gruppe ECA 100 ipro.
Verwendung eines Rahmens macht die Kabelverlegung
Aufputz bei ECA 100 ipro... Geräten möglich.
Durch die Verwendung des ECA-DR lässt sich der
Kleinraumventilator ohne Überstand auch in
Flachkanal-Winkelstücke einbauen.
Nicht an Fenstern oder Verbundgläsern montieren.
Lieferumfang: Abstandshalter mit 3 Distanzrahmen, 4
Holzschrauben 100 mm, 4 Dübel, 3 Schrauben zur
Ventilatorbefestigung und Montageanleitung.
Technische Daten
Einbauort : Wand / Decke
Material : Kunststoff
Farbe : verkehrsweiß, ähnlich RAL 9016
Gewicht : 0,34 kg
Gewicht mit Verpackung : 0,53 kg
Breite : 153 mm
Höhe : 153 mm
Tiefe : 75 mm
Breite mit Verpackung : 158 mm
Höhe mit Verpackung : 158 mm
Tiefe mit Verpackung : 122 mm
Verpackungseinheit : 1 Stück
Sortiment : A
GTIN (EAN) : 4012799925507
Hersteller: MAICO
ECA-DR Distanzrahmen
Artikelnummer: 0092.0550
Menge: 1,000 Stck

**10.2924 ECA15-EM Distanzrahmen Distanzstück zur Montage von Kleinraumventilatoren ECA 150 .. in quadr**
Distanzstück zur Montage von Ventilatoren ECA 150 ipro
in quadratische Wandhülsen WH 16 der früheren
Ventilatoren EMA 16, EMA 17 und EMA 18.
Technische Daten
Einbauort : Wand / Decke
Material : Hartschaum
Farbe : schwarz
Gewicht : 0,03 kg
Gewicht mit Verpackung : 0,03 kg
Breite : 185 mm
Höhe : 185 mm
Tiefe : 60 mm
Breite mit Verpackung : 185 mm
Höhe mit Verpackung : 185 mm
Tiefe mit Verpackung : 60 mm
Verpackungseinheit : 1 Stück
Sortiment : A
GTIN (EAN) : 4012799922513
Hersteller: MAICO
ECA15-EMA16 Distanzrahmen
Artikelnummer: 0092.0251
Menge: 1,000 Stck

**10.2925 ER DIP E Dongle Dongle für Ventilatoreinsatz ER EC, ermöglicht die Umsetzung individue**
Parametrisierbarer Dongle zur individuellen Anpassung
der ER EC Funktion.
Parametereinstellungen:
Volumenstrom V1 in 5 m3/h Schritten
Volumenstrom V2 in 5 m3/h Schritten
Einschaltverzögerung Te in 10 sek. Schritten
Nachlaufzeit Ta in 5 min Schritten
Intervallzeit Ti in 1 h Schritten
Betriebsdauer BI in 5 min Schritten
Erfüllt den IP-Schutz des Systems: IP X5
Technische Daten
Einbauort : Ventilatoreinsatz ER EC
Einbauart : Auf- oder Unterputz
Material : Kunststoff / Gummi
Farbe : schwarz
Gewicht : 0,01 kg
Breite : 25 mm
Höhe : 16 mm
Tiefe : 130 mm
Verpackungseinheit : je nach Bestellung, ab 15 Stück
Sortiment : B
GTIN (EAN) : 4012799992592
Hersteller: MAICO
ER DIP EC Dongle
Artikelnummer: 0157.1648
Menge: 1,000 Stck

**10.2926 ER-UPM Montagehalter Montagehalter für Unterputzgehäuse ER GH, ER GH-VWR und ER-UP..**
Montagehalter zum Einbau von Unterputzgehäuse ER GH und
ER GH-VWR an Wänden, Decken oder in Schächten.
Mit 2 unterschiedlichen Langlöchern (5mm / 8mm) zur
exakten Justierung der Ventilatorgehäuse per
Hammerkopfschraube oder Montageschrauben.
Verpackungseinheit:
2 L-förmige Winkelbleche
4 Montageschrauben.
Technische Daten
Material : Stahlblech, verzinkt
Gewicht : 0,4 kg
Gewicht mit Verpackung : 0,45 kg
Breite : 350 mm
Höhe : 40 mm
Tiefe : 50 mm
Breite mit Verpackung : 351 mm
Höhe mit Verpackung : 46 mm
Tiefe mit Verpackung : 56 mm
Verpackungseinheit : 1 Stück
Sortiment : B
GTIN (EAN) : 4012799932772
Hersteller: MAICO
ER-UPM Montagehalter
Artikelnummer: 0093.0277
Menge: 1,000 Stck

**10.2927 ER-MS Montage-Set Montage-Set für Unterputzgehäuse ER GH und ER GH-VWR bestehend aus Ham**
Montage-Set für Unterputzgehäuse ER GH und ER GH-VWR
bestehend aus Hammerkopfschraube mit Mutter und 90
Winkel.
Technische Daten
Material : Stahl, verzinkt
Gewicht : 0,1 kg
Gewicht mit Verpackung : 0,1 kg
Breite : 30 mm
Höhe : 40 mm
Tiefe : 40 mm
Breite mit Verpackung : 31 mm
Höhe mit Verpackung : 41 mm
Tiefe mit Verpackung : 41 mm
Verpackungseinheit : 2 Stück
Sortiment : B
GTIN (EAN) : 4012799936039
Hersteller: MAICO
ER-MS Montage-Set
Artikelnummer: 0093.0603
Menge: 1,000 Stck

**10.2928 ER-AR EC Abdeckrahmen Abdeckrahmen für Unterputzgehäuse ER GH und ER GH-VWR für zu flach ein**
Abdeckrahmen für Unterputzgehäuse ER GH und ER GH-VWR
für zu flach eingeputzte Unterputzgehäuse und bei zu
großem Fugenspalt.
Max. Tiefe 35 mm.
Überdeckt Fuge zwischen Unterputzgehäuse und
Wandfliesen.
Verhindert unschönen Spalt um das Unterputzgehäuse.
Abdeckrahmen zwischen Wand und Innenabdeckung
einsetzen.
Technische Daten
Einbau : innen
Einbauart : Aufputz
Material : Kunststoff
Farbe : verkehrsweiß, ähnlich RAL 9016
Gewicht : 0,2 kg
Gewicht mit Verpackung : 0,38 kg
Breite : 307 mm
Höhe : 307 mm
Tiefe : 35 mm
Breite mit Verpackung : 335 mm
Höhe mit Verpackung : 335 mm
Tiefe mit Verpackung : 60 mm
Verpackungseinheit : 1 Stück
Sortiment : B
GTIN (EAN) : 4012799932765
Hersteller: MAICO
ER-AR EC Abdeckrahmen
Artikelnummer: 0093.0276
Menge: 1,000 Stck

**10.2929 ER-MR EC Mauerrahmen Mauerrahmen für zu tief eingeputzte Gehäuse, um das Ansaugen von Luft**
Mauerrahmen für zu tief eingeputzte Gehäuse, um das
Ansaugen von Luft aus dem Schacht zu verhindern.
Kombination mit ER GH Gehäuse möglich.
Aus individuell kürzbaren zementgebundenen
Polystyrolbauplatten.
Kürzbare Tiefe: von 75 mm bis 15 mm.
Mit 55/80 mm langer Schraube.
Technische Daten
Einbauart : Unterputz
Material : Polystyrol, zementgebunden
Farbe : grau
Gewicht : 0,27 kg
Gewicht mit Verpackung : 0,51 kg
Breite : 265 mm
Höhe : 265 mm
Tiefe : 75 mm
Breite mit Verpackung : 695 mm
Höhe mit Verpackung : 85 mm
Tiefe mit Verpackung : 85 mm
Verpackungseinheit : 1 Stück
Sortiment : B
GTIN (EAN) : 4012799927655
Hersteller: MAICO
ER-MR EC Mauerrahmen
Artikelnummer: 0192.0765
Menge: 1,000 Stck

**10.2930 ER-RPK Replacement Kit Replacement Kit für Ventilatoreinsatz ER EC. Ermöglicht den abwärtskom**
Das Replacement Kit ermöglicht den abwärtskompatiblen
Einbau des Ventilatoreinsatzes ER EC in Bestandsgehäuse
ER - UP/G, ER - UPD und ER - UPB...
Bestehend aus Bodendichtung, Blindstopfen,
Ausblasadapter, Adapterplatine mit Schraube und
Zentralschraube.
Technische Daten
Gewicht : 0,07 kg
Gewicht mit Verpackung : 0,27 kg
Breite : 210 mm
Höhe : 80 mm
Tiefe : 205 mm
Breite mit Verpackung : 275 mm
Höhe mit Verpackung : 100 mm
Tiefe mit Verpackung : 275 mm
Verpackungseinheit : 1 Set
Geeignet für Produkte : ER EC
Sortiment : B
GTIN (EAN) : 4012799992332
Hersteller: MAICO
ER-RPK Replacement Kit
Artikelnummer: 0093.1563
Menge: 1,000 Stck

**10.2931 ER-SE EC Schalldämmelement-Set Schalldämmelement-Set für Einzelentlüftungssystem ER EC**
Dient als Schalldämpfer und reduziert die
Schallemission.
Zum Nachrüsten für ER EC Ventilatoreinsätze. Mit
Abdeckrahmen.
Einfach zu montieren.
Baustoffklasse B1.
Technische Daten
Einbauort : Gehäuse über dem Ventilatoreinsatz
Material : Kunststoff, Melaminharzschaum
Farbe : verkehrsweiß ähnlich RAL 9016, grau
Gewicht : 0,2 kg
Gewicht mit Verpackung : 0,49 kg
Breite : 305 mm
Höhe : 305 mm
Tiefe : 60 mm
Breite mit Verpackung : 375 mm
Höhe mit Verpackung : 375 mm
Tiefe mit Verpackung : 110 mm
Einfügungsdämpfung bei 63 Hz :
Einfügungsdämpfung bei 125 Hz :
Einfügungsdämpfung bei 250 Hz :
Einfügungsdämpfung bei 500 Hz :
Einfügungsdämpfung bei 1 kHz :
Einfügungsdämpfung bei 2 kHz :
Einfügungsdämpfung bei 4 kHz :
Einfügungsdämpfung bei 8 kHz :
Einfügungsdämpfung Gesamt : 1,5 dB
Einfügungsdämpfung Anmerkung : max. 5,5 dB
Verpackungseinheit : 1 Stück
Sortiment : B
GTIN (EAN) : 4012799992356
Hersteller: MAICO
ER-SE EC Schalldämmelement-Set
Artikelnummer: 0093.1565
Menge: 1,000 Stck

**10.2932 UPM 60/1 Montagehalter Montagehalter für Unterputzgehäuse ER GH, ER GH-VWR und ER-UP..**
Montagehalter zum Einbau von Unterputzgehäuse ER-GH,
ER-GH-VWR und ER-UP.. an Wänden, Decken oder in
Schächten.
Mit Langlöchern zur exakten Justierung der
Ventilatorgehäuse.
Verpackungseinheit:
2 L-förmige Winkelbleche
4 Montageschrauben.
Technische Daten
Material : Stahlblech, verzinkt
Gewicht : 0,46 kg
Gewicht mit Verpackung : 0,5 kg
Breite : 40 mm
Höhe : 350 mm
Tiefe : 50 mm
Breite mit Verpackung : 40 mm
Höhe mit Verpackung : 350 mm
Tiefe mit Verpackung : 50 mm
Verpackungseinheit : 1 Stück
Sortiment : B
GTIN (EAN) : 4012799180104
Hersteller: MAICO
UPM 60/100 Montagehalter
Artikelnummer: 0018.0010
Menge: 1,000 Stck

**10.2933 ER-AR Abdeckrahmen Abdeckrahmen für Unterputzgehäuse ER-UP.. bei zu großem Fugenspalt**
Abdeckrahmen für alle ER-UP... Gehäuse.
Überdeckt Fuge zwischen Unterputzgehäuse und
Wandfliesen.
Verhindert unschönen Spalt um das Unterputzgehäuse.
Lieferumfang:
Abdeckrahmen
Befestigungsschraube
Technische Daten
Einbau : innen
Einbauart : Aufputz
Material : Kunststoff
Farbe : verkehrsweiß, ähnlich RAL 9016
Gewicht : 0,21 kg
Gewicht mit Verpackung : 0,22 kg
Breite : 280 mm
Höhe : 280 mm
Tiefe : 50 mm
Breite mit Verpackung : 281 mm
Höhe mit Verpackung : 281 mm
Tiefe mit Verpackung : 51 mm
Verpackungseinheit : 1 Stück
Sortiment : B
GTIN (EAN) : 4012799598992
Hersteller: MAICO
ER-AR Abdeckrahmen
Artikelnummer: 0059.0899
Menge: 1,000 Stck

**10.2934 DR 60/10 Distanzrahmen Distanzrahmen für zu flach eingeputzte Unterputzgehäuse ER-UP..**
Distanzrahmen für zu flach eingeputzte Unterputzgehäuse
ER-UP...
Maximale Tiefe: 20 mm.
Distanzrahmen zwischen Wand und Innenabdeckung
einsetzen.
Technische Daten
Einbauart : Aufputz
Material : Kunststoff
Farbe : verkehrsweiß, ähnlich RAL 9016
Gewicht : 0,11 kg
Gewicht mit Verpackung : 0,11 kg
Breite : 253 mm
Höhe : 253 mm
Tiefe : 30 mm
Breite mit Verpackung : 254 mm
Höhe mit Verpackung : 254 mm
Tiefe mit Verpackung : 31 mm
Verpackungseinheit : 1 Stück
Sortiment : B
GTIN (EAN) : 4012799599289
Hersteller: MAICO
DR 60/100 Distanzrahmen
Artikelnummer: 0059.0928
Menge: 1,000 Stck

**10.2935 ER-MR Mauerrahmen Mauerrahmen für zu tief eingeputzte Gehäuse, um das Ansaugen von Luft**
Mauerrahmen für zu tief eingeputzte Gehäuse, um das
Ansaugen von Luft aus dem Schacht zu verhindern.
Kombination mit allen ER-UP... Gehäusen möglich.
Aus 2 ineinander verschiebbaren Blechrahmen.
Einstellbare Tiefe: 60 mm bis 90 mm.
Mit 100 mm langer Schraube.
Technische Daten
Einbauart : Unterputz
Material : Stahlblech, verzinkt
Farbe : silber
Gewicht : 0,79 kg
Gewicht mit Verpackung : 0,8 kg
Breite : 230 mm
Höhe : 230 mm
Tiefe : 60 mm
Breite mit Verpackung : 230 mm
Höhe mit Verpackung : 230 mm
Tiefe mit Verpackung : 60 mm
Verpackungseinheit : 1 Stück
Sortiment : B
GTIN (EAN) : 4012799180241
Hersteller: MAICO
ER-MR Mauerrahmen
Artikelnummer: 0018.0024
Menge: 1,000 Stck

**10.2936 ER-ZR Zweitraumabsaugung Zweitraum-Anschlussset zur Kombination mit Ventilatoreinsatz ER 100..**
Zweitraum-Anschlussset mit Montagestutzen, Innengitter
und Filter.
Laut DIN 18017-3 mit den nachfolgenden Typen
kombinierbar: ER 100, ER 100 VZ, ER 100 VZ 15,
ER 100 VZC, ER 100 G, ER 100 I, ER 100 D und ER EC mit
Abdeckungen ER-AK/ER-AH/ER-AB.
Zubehör: Ersatz-Luftfilter ZRF.
Technische Daten
Luftrichtung : Entlüftung
Einbauort : Wand
Material : Kunststoff
Farbe : verkehrsweiß, ähnlich RAL 9016
Gewicht : 0,18 kg
Gewicht mit Verpackung : 0,26 kg
Filterklasse : ISO Coarse 30 % (G2)
Breite : 150 mm
Höhe : 150 mm
Tiefe : 100 mm
Breite mit Verpackung : 155 mm
Höhe mit Verpackung : 155 mm
Tiefe mit Verpackung : 120 mm
Umgebungstemperatur : 60  C
Verpackungseinheit : 1 Stück
Sortiment : B
GTIN (EAN) : 4012799990314
Hersteller: MAICO
ER-ZR Zweitraumabsaugung
Artikelnummer: 0093.1025
Menge: 1,000 Stck

**10.2937 ER-AS Absaugstutzen Absaugstutzen für WC-Sitzentlüftung zur Kombination mit Unterputzgehäu**
Absaugstutzen zu Unterputzgehäuse ER GH, ER GH-VWR,
ER-UPD und ER-UP/G für WC-Sitzentlüftung. Gleichzeitige
Entlüftung des Raumes und Absaugung am WC-Sitz.
Voraussetzung: Spülrohr des UP-Spülkastens ist mit
einem Abzweigstück DN 70 ausgestattet.
Verbindung vom Spülrohr zum Ventilator HT DN 70,
dadurch geringe Luftgeschwindigkeiten und effektive,
zugfreie Absaugung.
Kombination mit ER EC, ER 60 oder ER 100.
Empfehlung für den Spülkasten: Fabr. TECE, TECEprofil
Universalmodul für WC mit TECE-Spülkasten, mit
Anschluss für Geruchsabsaugung. TECE-Best.-Nr:
9.300.003, www.tece.de, Tel.: 0 25 72 / 928-0
Technische Daten
Luftrichtung : Entlüftung
Einbauort : Wand
Material : Kunststoff
Farbe : schwarz
Gewicht : 0,06 kg
Gewicht mit Verpackung : 0,1 kg
Breite : 83 mm
Höhe : 83 mm
Tiefe : 80 mm
Breite mit Verpackung : 155 mm
Höhe mit Verpackung : 155 mm
Tiefe mit Verpackung : 125 mm
Umgebungstemperatur : 60  C
Verpackungseinheit : 1 Stück
Sortiment : B
GTIN (EAN) : 4012799939283
Hersteller: MAICO
ER-AS Absaugstutzen
Artikelnummer: 0093.0928
Menge: 1,000 Stck

**10.2938 ER-MO Moosgummigarnitur Moosgummigarnitur zur Schallentkopplung der Unterputzgehäuse ER GH, ER**
Moosgummigarnitur zur Schallentkopplung der
Unterputzgehäuse ER GH, ER-UP/G und ER-UPD von stark
resonanzfähigen, dünnen Decken oder Wänden.
Länge reicht für 2 Gehäuse.
Technische Daten
Material : Kunststoff
Gewicht : 0,1 kg
Gewicht mit Verpackung : 0,15 kg
Länge : 2,2 m
Breite : 280 mm
Höhe : 180 mm
Tiefe : 280 mm
Breite mit Verpackung : 280 mm
Höhe mit Verpackung : 30 mm
Tiefe mit Verpackung : 280 mm
Verpackungseinheit : 1 Stück
Sortiment : B
GTIN (EAN) : 4012799923619
Hersteller: MAICO
ER-MO Moosgummigarnitur
Artikelnummer: 0092.0361
Menge: 1,000 Stck

**10.2939 ER-SE UP Schalldämmelement Schalldämmelement für Einzelentlüftungssystem ER**
Dient als Schalldämpfer und reduziert die
Schallemission.
ER-SE UP: zum Nachrüsten für alle ER-Geräte.
ER-SE AP: zum Nachrüsten für alle ER-AP- und
ER-APB-Geräte.
Einfach zu montieren.
Baustoffklasse B1.
Technische Daten
Einbauort : Gehäuse
Einbauart : Unterputz
Material : Melaminharzschaum
Farbe : grau
Gewicht : 0,02 kg
Gewicht mit Verpackung : 0,18 kg
Breite : 220 mm
Höhe : 220 mm
Tiefe : 60 mm
Breite mit Verpackung : 260 mm
Höhe mit Verpackung : 260 mm
Tiefe mit Verpackung : 90 mm
Einfügungsdämpfung bei 63 Hz :
Einfügungsdämpfung bei 125 Hz :
Einfügungsdämpfung bei 250 Hz :
Einfügungsdämpfung bei 500 Hz :
Einfügungsdämpfung bei 1 kHz :
Einfügungsdämpfung bei 2 kHz :
Einfügungsdämpfung bei 4 kHz :
Einfügungsdämpfung bei 8 kHz :
Einfügungsdämpfung Gesamt : 2,5 dB
Einfügungsdämpfung Anmerkung : max. 3,5 dB
Verpackungseinheit : 1 Stück
Sortiment : B
GTIN (EAN) : 4012799926788
Hersteller: MAICO
ER-SE UP Schalldämmelement
Artikelnummer: 0192.0678
Menge: 1,000 Stck

**10.2940 ER-SE AP Schalldämmelement Schalldämmelement für Einzelentlüftungssystem ER-AP und ER-APB**
Dient als Schalldämpfer und reduziert die
Schallemission.
ER-SE UP: zum Nachrüsten für alle ER-Geräte.
ER-SE AP: zum Nachrüsten für alle ER-AP- und
ER-APB-Geräte.
Einfach zu montieren.
Baustoffklasse B1.
Technische Daten
Einbauort : Gehäuse
Einbauart : Aufputz
Material : Melaminharzschaum
Farbe : grau
Gewicht : 0,01 kg
Gewicht mit Verpackung : 0,18 kg
Breite : 220 mm
Höhe : 220 mm
Tiefe : 40 mm
Breite mit Verpackung : 260 mm
Höhe mit Verpackung : 260 mm
Tiefe mit Verpackung : 90 mm
Einfügungsdämpfung bei 63 Hz :
Einfügungsdämpfung bei 125 Hz :
Einfügungsdämpfung bei 250 Hz :
Einfügungsdämpfung bei 500 Hz :
Einfügungsdämpfung bei 1 kHz :
Einfügungsdämpfung bei 2 kHz :
Einfügungsdämpfung bei 4 kHz :
Einfügungsdämpfung bei 8 kHz :
Einfügungsdämpfung Gesamt : 1,5 dB
Einfügungsdämpfung Anmerkung : max. 3,5 dB
Verpackungseinheit : 1 Stück
Sortiment : B
GTIN (EAN) : 4012799926795
Hersteller: MAICO
ER-SE AP Schalldämmelement
Artikelnummer: 0192.0679
Menge: 1,000 Stck

**10.2941 CB 300 U UV-C Leuchte Ersatz-UV-C Leuchten für CleanBox 300 UV, töten bis zu 99,99% der Vire**
Ersatz-UV-C Leuchte für die CleanBox 300 UV.
Technische Daten
Einbauort : im Gerät
Material : Glas, Kunststoff, Metall
Farbe : weiß / ultraviolett
Gewicht : 0,1 kg
Gewicht mit Verpackung : 0,2 kg
Breite : 39 mm
Höhe : 18 mm
Tiefe : 225 mm
Breite mit Verpackung : 210 mm
Höhe mit Verpackung : 80 mm
Tiefe mit Verpackung : 230 mm
Verpackungseinheit : 2 Stück
Sortiment : L
GTIN (EAN) : 4012799925842
Hersteller: MAICO
CB 300 UV-C UV-C Leuchte
Artikelnummer: 0092.0584
Menge: 1,000 Stck

**10.2942 MDKI 20 Drosselklappe manuell Drosselklappe, manuell regulierbar von 0-100 %, DN 200**
Manuelle Drosselklappe mit Handverstellung.
Luftdichter Verschluss durch Dichtungsmanschette.
Passend für die Baureihen GRK R und GRK R Ex.
Technische Daten
Material : Kunststoff
Farbe : grau
Gewicht : 0,5 kg
Gewicht mit Verpackung : 0,5 kg
Baugröße : 200
Breite : 120 mm
Höhe : 160 mm
Tiefe : 120 mm
Breite mit Verpackung : 120 mm
Höhe mit Verpackung : 160 mm
Tiefe mit Verpackung : 120 mm
Verpackungseinheit : 1 Stück
Sortiment : C
GTIN (EAN) : 4012799734802
Hersteller: MAICO
MDKI 20 Drosselklappe manuell
Artikelnummer: 0073.0480
Menge: 1,000 Stck

**10.2943 MDKI 25 Drosselklappe manuell Drosselklappe, manuell regulierbar von 0-100 %, DN 250**
Manuelle Drosselklappe mit Handverstellung.
Luftdichter Verschluss durch Dichtungsmanschette.
Passend für die Baureihen GRK R und GRK R Ex.
Technische Daten
Material : Kunststoff
Farbe : grau
Gewicht : 1 kg
Gewicht mit Verpackung : 1 kg
Baugröße : 250
Breite : 120 mm
Höhe : 200 mm
Tiefe : 120 mm
Breite mit Verpackung : 120 mm
Höhe mit Verpackung : 200 mm
Tiefe mit Verpackung : 120 mm
Verpackungseinheit : 1 Stück
Sortiment : C
GTIN (EAN) : 4012799734819
Hersteller: MAICO
MDKI 25 Drosselklappe manuell
Artikelnummer: 0073.0481
Menge: 1,000 Stck

**10.2944 MDKI 28 Drosselklappe manuell Drosselklappe, manuell regulierbar von 0-100 %, DN 280**
Manuelle Drosselklappe mit Handverstellung.
Luftdichter Verschluss durch Dichtungsmanschette.
Passend für die Baureihen GRK R und GRK R Ex.
Technische Daten
Material : Kunststoff
Farbe : grau
Gewicht : 1 kg
Gewicht mit Verpackung : 1 kg
Baugröße : 280
Breite : 120 mm
Höhe : 225 mm
Tiefe : 120 mm
Breite mit Verpackung : 120 mm
Höhe mit Verpackung : 225 mm
Tiefe mit Verpackung : 120 mm
Verpackungseinheit : 1 Stück
Sortiment : C
GTIN (EAN) : 4012799734826
Hersteller: MAICO
MDKI 28 Drosselklappe manuell
Artikelnummer: 0073.0482
Menge: 1,000 Stck

**10.2945 MDKI 31 Drosselklappe manuell Drosselklappe, manuell regulierbar von 0-100 %, DN 310**
Manuelle Drosselklappe mit Handverstellung.
Luftdichter Verschluss durch Dichtungsmanschette.
Passend für die Baureihen GRK R und GRK R Ex.
Technische Daten
Material : Kunststoff
Farbe : grau
Gewicht : 1 kg
Gewicht mit Verpackung : 1 kg
Baugröße : 310
Breite : 120 mm
Höhe : 250 mm
Tiefe : 120 mm
Breite mit Verpackung : 120 mm
Höhe mit Verpackung : 250 mm
Tiefe mit Verpackung : 120 mm
Verpackungseinheit : 1 Stück
Sortiment : C
GTIN (EAN) : 4012799734833
Hersteller: MAICO
MDKI 31 Drosselklappe manuell
Artikelnummer: 0073.0483
Menge: 1,000 Stck

**10.2946 MDKI 35 Drosselklappe manuell Drosselklappe, manuell regulierbar von 0-100 %, DN 350**
Manuelle Drosselklappe mit Handverstellung.
Luftdichter Verschluss durch Dichtungsmanschette.
Passend für die Baureihen GRK R und GRK R Ex.
Technische Daten
Material : Kunststoff
Farbe : grau
Gewicht : 1 kg
Gewicht mit Verpackung : 1 kg
Baugröße : 350
Breite : 140 mm
Höhe : 280 mm
Tiefe : 140 mm
Breite mit Verpackung : 140 mm
Höhe mit Verpackung : 280 mm
Tiefe mit Verpackung : 140 mm
Verpackungseinheit : 1 Stück
Sortiment : C
GTIN (EAN) : 4012799734840
Hersteller: MAICO
MDKI 35 Drosselklappe manuell
Artikelnummer: 0073.0484
Menge: 1,000 Stck

**10.2947 MDKI 40 Drosselklappe manuell Drosselklappe, manuell regulierbar von 0-100 %, DN 400**
Manuelle Drosselklappe mit Handverstellung.
Luftdichter Verschluss durch Dichtungsmanschette.
Passend für die Baureihen GRK R und GRK R Ex.
Technische Daten
Material : Kunststoff
Farbe : grau
Gewicht : 2 kg
Gewicht mit Verpackung : 2 kg
Baugröße : 400
Breite : 140 mm
Höhe : 315 mm
Tiefe : 140 mm
Breite mit Verpackung : 140 mm
Höhe mit Verpackung : 315 mm
Tiefe mit Verpackung : 140 mm
Verpackungseinheit : 1 Stück
Sortiment : C
GTIN (EAN) : 4012799734857
Hersteller: MAICO
MDKI 40 Drosselklappe manuell
Artikelnummer: 0073.0485
Menge: 1,000 Stck

**10.2948 MDKI 45 Drosselklappe manuell Drosselklappe, manuell regulierbar von 0-100 %, DN 450**
Manuelle Drosselklappe mit Handverstellung.
Luftdichter Verschluss durch Dichtungsmanschette.
Passend für die Baureihen GRK R und GRK R Ex.
Technische Daten
Material : Kunststoff
Farbe : grau
Gewicht : 2 kg
Gewicht mit Verpackung : 2 kg
Baugröße : 450
Breite : 140 mm
Höhe : 355 mm
Tiefe : 140 mm
Breite mit Verpackung : 140 mm
Höhe mit Verpackung : 355 mm
Tiefe mit Verpackung : 140 mm
Verpackungseinheit : 1 Stück
Sortiment : C
GTIN (EAN) : 4012799734864
Hersteller: MAICO
MDKI 45 Drosselklappe manuell
Artikelnummer: 0073.0486
Menge: 1,000 Stck

**10.2949 MDKI 50 Drosselklappe manuell Drosselklappe, manuell regulierbar von 0-100 %, DN 500**
Manuelle Drosselklappe mit Handverstellung.
Luftdichter Verschluss durch Dichtungsmanschette.
Passend für die Baureihen GRK R und GRK R Ex.
Technische Daten
Material : Kunststoff
Farbe : grau
Gewicht : 5 kg
Gewicht mit Verpackung : 5 kg
Baugröße : 500
Breite : 140 mm
Höhe : 400 mm
Tiefe : 140 mm
Breite mit Verpackung : 140 mm
Höhe mit Verpackung : 400 mm
Tiefe mit Verpackung : 140 mm
Verpackungseinheit : 1 Stück
Sortiment : C
GTIN (EAN) : 4012799734871
Hersteller: MAICO
MDKI 50 Drosselklappe manuell
Artikelnummer: 0073.0487
Menge: 1,000 Stck

**10.2950 MSI 10 Motorsockel Motorsockel, DN 100**
Befestigungsfuß für Motor.
Passend für die Baureihen GRM und GRM Ex.
Technische Daten
Material : Stahlblech, epoxidbeschichtet
Farbe : grau
Gewicht : 0,5 kg
Gewicht mit Verpackung : 0,5 kg
Baugröße : 100
Breite : 90 mm
Höhe : 120 mm
Tiefe : 160 mm
Breite mit Verpackung : 90 mm
Höhe mit Verpackung : 120 mm
Tiefe mit Verpackung : 160 mm
Verpackungseinheit : 1 Stück
Sortiment : C
GTIN (EAN) : 4012799732938
Hersteller: MAICO
MSI 10 Motorsockel
Artikelnummer: 0073.0293
Menge: 1,000 Stck

**10.2951 MSI 12 Motorsockel Motorsockel, DN 120**
Befestigungsfuß für Motor.
Passend für die Baureihen GRM und GRM Ex.
Technische Daten
Material : Stahlblech, epoxidbeschichtet
Farbe : grau
Gewicht : 1 kg
Gewicht mit Verpackung : 1 kg
Baugröße : 120
Breite : 100 mm
Höhe : 160 mm
Tiefe : 205 mm
Breite mit Verpackung : 100 mm
Höhe mit Verpackung : 160 mm
Tiefe mit Verpackung : 205 mm
Verpackungseinheit : 1 Stück
Sortiment : C
GTIN (EAN) : 4012799732945
Hersteller: MAICO
MSI 12 Motorsockel
Artikelnummer: 0073.0294
Menge: 1,000 Stck

**10.2952 MSI 14 Motorsockel Motorsockel, DN 140**
Befestigungsfuß für Motor.
Passend für die Baureihen GRM und GRM Ex.
Technische Daten
Material : Stahlblech, epoxidbeschichtet
Farbe : grau
Gewicht : 2 kg
Gewicht mit Verpackung : 2 kg
Baugröße : 140
Breite : 90 mm
Höhe : 152 mm
Tiefe : 205 mm
Breite mit Verpackung : 90 mm
Höhe mit Verpackung : 152 mm
Tiefe mit Verpackung : 205 mm
Verpackungseinheit : 1 Stück
Sortiment : C
GTIN (EAN) : 4012799732952
Hersteller: MAICO
MSI 14 Motorsockel
Artikelnummer: 0073.0295
Menge: 1,000 Stck

**10.2953 MSI 16-1 Motorsockel Motorsockel, DN 160-180**
Befestigungsfuß für Motor.
Passend für die Baureihen GRM und GRM Ex.
Technische Daten
Material : Stahlblech, epoxidbeschichtet
Farbe : grau
Gewicht : 2,5 kg
Gewicht mit Verpackung : 2,5 kg
Breite : 125 mm
Höhe : 180 mm
Tiefe : 250 mm
Breite mit Verpackung : 125 mm
Höhe mit Verpackung : 180 mm
Tiefe mit Verpackung : 250 mm
Verpackungseinheit : 1 Stück
Sortiment : C
GTIN (EAN) : 4012799732969
Hersteller: MAICO
MSI 16-18 Motorsockel
Artikelnummer: 0073.0296
Menge: 1,000 Stck

**10.2954 SO 18 Dachsockel für Flachdächer Flachdachsockel zur Montage von Dachventilatoren, DN 180 mm**
Flachdachsockel zur Montage von Dachventilatoren.
Mit nicht brennbarer Schall- und Wärmedämmung.
Technische Daten
Material Gehäuse : Stahlblech, verzinkt
Gewicht : 8,55 kg
Gewicht mit Verpackung : 11,52 kg
Geeignet für Nennweite : 180 mm
Breite : 820 mm
Höhe : 290 mm
Tiefe : 820 mm
Breite mit Verpackung : 860 mm
Höhe mit Verpackung : 350 mm
Tiefe mit Verpackung : 880 mm
Verpackungseinheit : 1 Stück
Sortiment : C
GTIN (EAN) : 4012799938873
Hersteller: MAICO
SO 18 Dachsockel für Flachdächer
Artikelnummer: 0093.0887
Menge: 1,000 Stck

**10.2955 SO 22 Dachsockel für Flachdächer Flachdachsockel zur Montage von Dachventilatoren, DN 224 mm**
Flachdachsockel zur Montage von Dachventilatoren.
Mit nicht brennbarer Schall- und Wärmedämmung.
Technische Daten
Material Gehäuse : Stahlblech, verzinkt
Gewicht : 9,03 kg
Gewicht mit Verpackung : 13 kg
Geeignet für Nennweite : 224 mm
Breite : 860 mm
Höhe : 290 mm
Tiefe : 860 mm
Breite mit Verpackung : 880 mm
Höhe mit Verpackung : 300 mm
Tiefe mit Verpackung : 880 mm
Verpackungseinheit : 1 Stück
Sortiment : C
GTIN (EAN) : 4012799933588
Hersteller: MAICO
SO 22 Dachsockel für Flachdächer
Artikelnummer: 0093.0358
Menge: 1,000 Stck

**10.2956 SO 25 Dachsockel für Flachdächer Flachdachsockel zur Montage von Dachventilatoren, DN 250 mm**
Flachdachsockel zur Montage von Dachventilatoren.
Mit nicht brennbarer Schall- und Wärmedämmung.
Technische Daten
Material Gehäuse : Stahlblech, verzinkt
Gewicht : 12 kg
Gewicht mit Verpackung : 15 kg
Geeignet für Nennweite : 250 mm
Breite : 900 mm
Höhe : 290 mm
Tiefe : 900 mm
Breite mit Verpackung : 920 mm
Höhe mit Verpackung : 330 mm
Tiefe mit Verpackung : 920 mm
Verpackungseinheit : 1 Stück
Sortiment : C
GTIN (EAN) : 4012799933601
Hersteller: MAICO
SO 25 Dachsockel für Flachdächer
Artikelnummer: 0093.0360
Menge: 1,000 Stck

**10.2957 SO 30 Dachsockel für Flachdächer Flachdachsockel zur Montage von Dachventilatoren, DN 300 mm**
Flachdachsockel zur Montage von Dachventilatoren.
Mit nicht brennbarer Schall- und Wärmedämmung.
Technische Daten
Material Gehäuse : Stahlblech, verzinkt
Gewicht : 10,7 kg
Gewicht mit Verpackung : 15,5 kg
Geeignet für Nennweite : 300 mm
Breite : 970 mm
Höhe : 290 mm
Tiefe : 970 mm
Breite mit Verpackung : 980 mm
Höhe mit Verpackung : 310 mm
Tiefe mit Verpackung : 980 mm
Verpackungseinheit : 1 Stück
Sortiment : C
GTIN (EAN) : 4012799933618
Hersteller: MAICO
SO 30 Dachsockel für Flachdächer
Artikelnummer: 0093.0361
Menge: 1,000 Stck

**10.2958 SO 35 Dachsockel für Flachdächer Flachdachsockel zur Montage von Dachventilatoren, DN 355 mm**
Flachdachsockel zur Montage von Dachventilatoren.
Mit nicht brennbarer Schall- und Wärmedämmung.
Technische Daten
Material Gehäuse : Stahlblech, verzinkt
Gewicht : 11,3 kg
Gewicht mit Verpackung : 12,3 kg
Geeignet für Nennweite : 355 mm
Breite : 1.010 mm
Höhe : 290 mm
Tiefe : 1.010 mm
Breite mit Verpackung : 1.010 mm
Höhe mit Verpackung : 290 mm
Tiefe mit Verpackung : 1.010 mm
Verpackungseinheit : 1 Stück
Sortiment : C
GTIN (EAN) : 4012799933625
Hersteller: MAICO
SO 35 Dachsockel für Flachdächer
Artikelnummer: 0093.0362
Menge: 1,000 Stck

**10.2959 SO 40 Dachsockel für Flachdächer Flachdachsockel zur Montage von Dachventilatoren, DN 400 mm**
Flachdachsockel zur Montage von Dachventilatoren.
Mit nicht brennbarer Schall- und Wärmedämmung.
Technische Daten
Material Gehäuse : Stahlblech, verzinkt
Gewicht : 12 kg
Gewicht mit Verpackung : 17,18 kg
Geeignet für Nennweite : 400 mm
Breite : 1.050 mm
Höhe : 290 mm
Tiefe : 1.050 mm
Breite mit Verpackung : 1.050 mm
Höhe mit Verpackung : 290 mm
Tiefe mit Verpackung : 1.050 mm
Verpackungseinheit : 1 Stück
Sortiment : C
GTIN (EAN) : 4012799933632
Hersteller: MAICO
SO 40 Dachsockel für Flachdächer
Artikelnummer: 0093.0363
Menge: 1,000 Stck

**10.2960 SO 45 Dachsockel für Flachdächer Flachdachsockel zur Montage von Dachventilatoren, DN 450 mm**
Flachdachsockel zur Montage von Dachventilatoren.
Mit nicht brennbarer Schall- und Wärmedämmung.
Technische Daten
Material Gehäuse : Stahlblech, verzinkt
Gewicht : 20 kg
Gewicht mit Verpackung : 24 kg
Geeignet für Nennweite : 450 mm
Breite : 1.140 mm
Höhe : 290 mm
Tiefe : 1.140 mm
Breite mit Verpackung : 1.140 mm
Höhe mit Verpackung : 290 mm
Tiefe mit Verpackung : 1.140 mm
Verpackungseinheit : 1 Stück
Sortiment : C
GTIN (EAN) : 4012799938743
Hersteller: MAICO
SO 45 Dachsockel für Flachdächer
Artikelnummer: 0093.0874
Menge: 1,000 Stck

**10.2961 SO 50 Dachsockel für Flachdächer Flachdachsockel zur Montage von Dachventilatoren, DN 500 mm**
Flachdachsockel zur Montage von Dachventilatoren.
Mit nicht brennbarer Schall- und Wärmedämmung.
Technische Daten
Material Gehäuse : Stahlblech, verzinkt
Gewicht : 22,7 kg
Gewicht mit Verpackung : 23,78 kg
Geeignet für Nennweite : 500 mm
Breite : 1.200 mm
Höhe : 290 mm
Tiefe : 1.200 mm
Breite mit Verpackung : 1.200 mm
Höhe mit Verpackung : 290 mm
Tiefe mit Verpackung : 1.200 mm
Verpackungseinheit : 1 Stück
Sortiment : C
GTIN (EAN) : 4012799933649
Hersteller: MAICO
SO 50 Dachsockel für Flachdächer
Artikelnummer: 0093.0364
Menge: 1,000 Stck

**10.2962 SO 60 Dachsockel für Flachdächer Flachdachsockel zur Montage von Dachventilatoren, DN 600 mm**
Flachdachsockel zur Montage von Dachventilatoren.
Mit nicht brennbarer Schall- und Wärmedämmung.
Technische Daten
Material Gehäuse : Stahlblech, verzinkt
Gewicht : 28 kg
Gewicht mit Verpackung : 30,05 kg
Geeignet für Nennweite : 600 mm
Breite : 1.240 mm
Höhe : 290 mm
Tiefe : 1.240 mm
Breite mit Verpackung : 1.300 mm
Höhe mit Verpackung : 291 mm
Tiefe mit Verpackung : 1.300 mm
Verpackungseinheit : 1 Stück
Sortiment : C
GTIN (EAN) : 4012799933656
Hersteller: MAICO
SO 60 Dachsockel für Flachdächer
Artikelnummer: 0093.0365
Menge: 1,000 Stck

**10.2963 SOK 18 Dachsockel für Flachdächer, kippbar Flachdachsockel zur Montage von Dachventilatoren, mit Kippvorrichtung**
Flachdachsockel zur Montage von Dachventilatoren.
Mit Kippvorrichtung zum Wegklappen des Ventilators bei
Arbeiten an der Lüftungsleitung.
Mit Schall- und Wärmedämmung aus abriebfesten und nicht
brennbaren Mineralfaserplatten.
Empfohlenes Zubehör: Zwischenstutzen SZ.
Technische Daten
Material Gehäuse : Stahlblech, verzinkt
Gewicht : 12,66 kg
Gewicht mit Verpackung : 12,7 kg
Schwenkbar : +
Geeignet für Nennweite : 180 mm
Breite : 765 mm
Höhe : 290 mm
Tiefe : 765 mm
Breite mit Verpackung : 765 mm
Höhe mit Verpackung : 290 mm
Tiefe mit Verpackung : 765 mm
Verpackungseinheit : 1 Stück
Sortiment : C
GTIN (EAN) : 4012799990369
Hersteller: MAICO
SOK 18 Dachsockel für Flachdächer, kippbar
Artikelnummer: 0093.1030
Menge: 1,000 Stck

**10.2964 SOK 22 Dachsockel für Flachdächer, kippbar Flachdachsockel zur Montage von Dachventilatoren, mit Kippvorrichtung**
Flachdachsockel zur Montage von Dachventilatoren.
Mit Kippvorrichtung zum Wegklappen des Ventilators bei
Arbeiten an der Lüftungsleitung.
Mit Schall- und Wärmedämmung aus abriebfesten und nicht
brennbaren Mineralfaserplatten.
Empfohlenes Zubehör: Zwischenstutzen SZ.
Technische Daten
Material Gehäuse : Stahlblech, verzinkt
Gewicht : 13,5 kg
Gewicht mit Verpackung : 13,53 kg
Schwenkbar : +
Geeignet für Nennweite : 225 mm
Breite : 805 mm
Höhe : 290 mm
Tiefe : 805 mm
Breite mit Verpackung : 805 mm
Höhe mit Verpackung : 290 mm
Tiefe mit Verpackung : 805 mm
Verpackungseinheit : 1 Stück
Sortiment : C
GTIN (EAN) : 4012799939917
Hersteller: MAICO
SOK 22 Dachsockel für Flachdächer, kippbar
Artikelnummer: 0093.0991
Menge: 1,000 Stck

**10.2965 SOK 25 Dachsockel für Flachdächer, kippbar Flachdachsockel zur Montage von Dachventilatoren, mit Kippvorrichtung**
Flachdachsockel zur Montage von Dachventilatoren.
Mit Kippvorrichtung zum Wegklappen des Ventilators bei
Arbeiten an der Lüftungsleitung.
Mit Schall- und Wärmedämmung aus abriebfesten und nicht
brennbaren Mineralfaserplatten.
Empfohlenes Zubehör: Zwischenstutzen SZ.
Technische Daten
Material Gehäuse : Stahlblech, verzinkt
Gewicht : 14,56 kg
Gewicht mit Verpackung : 14,6 kg
Schwenkbar : +
Geeignet für Nennweite : 250 mm
Breite : 845 mm
Höhe : 290 mm
Tiefe : 845 mm
Breite mit Verpackung : 845 mm
Höhe mit Verpackung : 290 mm
Tiefe mit Verpackung : 845 mm
Verpackungseinheit : 1 Stück
Sortiment : C
GTIN (EAN) : 4012799939924
Hersteller: MAICO
SOK 25 Dachsockel für Flachdächer, kippbar
Artikelnummer: 0093.0992
Menge: 1,000 Stck

**10.2966 SOK 31 Dachsockel für Flachdächer, kippbar Flachdachsockel zur Montage von Dachventilatoren, mit Kippvorrichtung**
Flachdachsockel zur Montage von Dachventilatoren.
Mit Kippvorrichtung zum Wegklappen des Ventilators bei
Arbeiten an der Lüftungsleitung.
Mit Schall- und Wärmedämmung aus abriebfesten und nicht
brennbaren Mineralfaserplatten.
Empfohlenes Zubehör: Zwischenstutzen SZ.
Technische Daten
Material Gehäuse : Stahlblech, verzinkt
Gewicht : 15,2 kg
Gewicht mit Verpackung : 15,21 kg
Schwenkbar : +
Geeignet für Nennweite : 315 mm
Breite : 915 mm
Höhe : 290 mm
Tiefe : 915 mm
Breite mit Verpackung : 915 mm
Höhe mit Verpackung : 290 mm
Tiefe mit Verpackung : 915 mm
Verpackungseinheit : 1 Stück
Sortiment : C
GTIN (EAN) : 4012799939931
Hersteller: MAICO
SOK 31 Dachsockel für Flachdächer, kippbar
Artikelnummer: 0093.0993
Menge: 1,000 Stck

**10.2967 SOK 35 Dachsockel für Flachdächer, kippbar Flachdachsockel zur Montage von Dachventilatoren, mit Kippvorrichtung**
Flachdachsockel zur Montage von Dachventilatoren.
Mit Kippvorrichtung zum Wegklappen des Ventilators bei
Arbeiten an der Lüftungsleitung.
Mit Schall- und Wärmedämmung aus abriebfesten und nicht
brennbaren Mineralfaserplatten.
Empfohlenes Zubehör: Zwischenstutzen SZ.
Technische Daten
Material Gehäuse : Stahlblech, verzinkt
Gewicht : 15,5 kg
Gewicht mit Verpackung : 16,89 kg
Schwenkbar : +
Geeignet für Nennweite : 355 mm
Breite : 955 mm
Höhe : 290 mm
Tiefe : 955 mm
Breite mit Verpackung : 955 mm
Höhe mit Verpackung : 290 mm
Tiefe mit Verpackung : 955 mm
Verpackungseinheit : 1 Stück
Sortiment : C
GTIN (EAN) : 4012799939948
Hersteller: MAICO
SOK 35 Dachsockel für Flachdächer, kippbar
Artikelnummer: 0093.0994
Menge: 1,000 Stck

**10.2968 SDS 18 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 9,56 kg
Gewicht mit Verpackung : 10,56 kg
Geeignet für Nennweite : 180 mm
Breite : 665 mm
Höhe : 290 mm
Tiefe : 765 mm
Breite mit Verpackung : 800 mm
Höhe mit Verpackung : 600 mm
Tiefe mit Verpackung : 430 mm
Verpackungseinheit : 1 Stück
Sortiment : C
GTIN (EAN) : 4012799990345
Hersteller: MAICO
SDS 18 Dachsockel für Schrägdächer
Artikelnummer: 0093.1028
Menge: 1,000 Stck

**10.2969 SDS 22 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 11,7 kg
Gewicht mit Verpackung : 12,7 kg
Geeignet für Nennweite : 225 mm
Breite : 705 mm
Höhe : 290 mm
Tiefe : 805 mm
Breite mit Verpackung : 900 mm
Höhe mit Verpackung : 700 mm
Tiefe mit Verpackung : 530 mm
Verpackungseinheit : 1 Stück
Sortiment : C
GTIN (EAN) : 4012799939528
Hersteller: MAICO
SDS 22 Dachsockel für Schrägdächer
Artikelnummer: 0093.0952
Menge: 1,000 Stck

**10.2970 SDS 25 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 8,5 kg
Gewicht mit Verpackung : 9,5 kg
Geeignet für Nennweite : 250 mm
Breite : 745 mm
Höhe : 290 mm
Tiefe : 845 mm
Breite mit Verpackung : 1.070 mm
Höhe mit Verpackung : 740 mm
Tiefe mit Verpackung : 500 mm
Verpackungseinheit : 1 Stück
Sortiment : C
GTIN (EAN) : 4012799939535
Hersteller: MAICO
SDS 25 Dachsockel für Schrägdächer
Artikelnummer: 0093.0953
Menge: 1,000 Stck

**10.2971 SDS 31 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 31,5 kg
Gewicht mit Verpackung : 32,5 kg
Geeignet für Nennweite : 315 mm
Breite : 815 mm
Höhe : 290 mm
Tiefe : 915 mm
Breite mit Verpackung : 910 mm
Höhe mit Verpackung : 910 mm
Tiefe mit Verpackung : 850 mm
Verpackungseinheit : 1 Stück
Sortiment : C
GTIN (EAN) : 4012799939788
Hersteller: MAICO
SDS 31 Dachsockel für Schrägdächer
Artikelnummer: 0093.0978
Menge: 1,000 Stck

**10.2972 SDS 35 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 17,9 kg
Gewicht mit Verpackung : 18,9 kg
Geeignet für Nennweite : 355 mm
Breite : 855 mm
Höhe : 290 mm
Tiefe : 955 mm
Breite mit Verpackung : 900 mm
Höhe mit Verpackung : 300 mm
Tiefe mit Verpackung : 1.000 mm
Verpackungseinheit : 1 Stück
Sortiment : C
GTIN (EAN) : 4012799939542
Hersteller: MAICO
SDS 35 Dachsockel für Schrägdächer
Artikelnummer: 0093.0954
Menge: 1,000 Stck

**10.2973 SDS 40 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 38 kg
Gewicht mit Verpackung : 39 kg
Geeignet für Nennweite : 400 mm
Breite : 895 mm
Höhe : 290 mm
Tiefe : 955 mm
Breite mit Verpackung : 990 mm
Höhe mit Verpackung : 990 mm
Tiefe mit Verpackung : 850 mm
Verpackungseinheit : 1 Stück
Sortiment : C
GTIN (EAN) : 4012799939795
Hersteller: MAICO
SDS 40 Dachsockel für Schrägdächer
Artikelnummer: 0093.0979
Menge: 1,000 Stck

**10.2974 SDS 45 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 42 kg
Gewicht mit Verpackung : 43 kg
Geeignet für Nennweite : 450 mm
Breite : 985 mm
Höhe : 290 mm
Tiefe : 1.095 mm
Breite mit Verpackung : 1.080 mm
Höhe mit Verpackung : 1.080 mm
Tiefe mit Verpackung : 900 mm
Verpackungseinheit : 1 Stück
Sortiment : C
GTIN (EAN) : 4012799939801
Hersteller: MAICO
SDS 45 Dachsockel für Schrägdächer
Artikelnummer: 0093.0980
Menge: 1,000 Stck

**10.2975 SDS 50 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 47 kg
Gewicht mit Verpackung : 48 kg
Geeignet für Nennweite : 500 mm
Breite : 1.045 mm
Höhe : 290 mm
Tiefe : 1.145 mm
Breite mit Verpackung : 1.100 mm
Höhe mit Verpackung : 300 mm
Tiefe mit Verpackung : 1.200 mm
Verpackungseinheit : 1 Stück
Sortiment : C
GTIN (EAN) : 4012799990352
Hersteller: MAICO
SDS 50 Dachsockel für Schrägdächer
Artikelnummer: 0093.1029
Menge: 1,000 Stck

**10.2976 SOWT 18 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 7,2 kg
Gewicht mit Verpackung : 8,2 kg
Geeignet für Nennweite : 180 mm
Breite : 765 mm
Höhe : 290 mm
Tiefe : 765 mm
Breite mit Verpackung : 766 mm
Höhe mit Verpackung : 320 mm
Tiefe mit Verpackung : 766 mm
Verpackungseinheit : 1 Stück
Sortiment : C
GTIN (EAN) : 4012799990376
Hersteller: MAICO
SOWT 18 Dachsockel für Well- und Trapezdächer
Artikelnummer: 0093.1031
Menge: 1,000 Stck

**10.2977 SOWT 22 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 6,9 kg
Gewicht mit Verpackung : 7,9 kg
Geeignet für Nennweite : 225 mm
Breite : 805 mm
Höhe : 290 mm
Tiefe : 805 mm
Breite mit Verpackung : 820 mm
Höhe mit Verpackung : 790 mm
Tiefe mit Verpackung : 400 mm
Verpackungseinheit : 1 Stück
Sortiment : C
GTIN (EAN) : 4012799939849
Hersteller: MAICO
SOWT 22 Dachsockel für Well- und Trapezdächer
Artikelnummer: 0093.0984
Menge: 1,000 Stck

**10.2978 SOWT 25 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 8,2 kg
Gewicht mit Verpackung : 9,2 kg
Geeignet für Nennweite : 250 mm
Breite : 845 mm
Höhe : 290 mm
Tiefe : 845 mm
Breite mit Verpackung : 870 mm
Höhe mit Verpackung : 840 mm
Tiefe mit Verpackung : 400 mm
Verpackungseinheit : 1 Stück
Sortiment : C
GTIN (EAN) : 4012799939856
Hersteller: MAICO
SOWT 25 Dachsockel für Well- und Trapezdächer
Artikelnummer: 0093.0985
Menge: 1,000 Stck

**10.2979 SOWT 31 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 9,9 kg
Gewicht mit Verpackung : 10,5 kg
Geeignet für Nennweite : 315 mm
Breite : 915 mm
Höhe : 290 mm
Tiefe : 915 mm
Breite mit Verpackung : 950 mm
Höhe mit Verpackung : 900 mm
Tiefe mit Verpackung : 500 mm
Verpackungseinheit : 1 Stück
Sortiment : C
GTIN (EAN) : 4012799939863
Hersteller: MAICO
SOWT 31 Dachsockel für Well- und Trapezdächer
Artikelnummer: 0093.0986
Menge: 1,000 Stck

**10.2980 SOWT 35 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 11 kg
Gewicht mit Verpackung : 12 kg
Geeignet für Nennweite : 350 mm
Breite : 955 mm
Höhe : 290 mm
Tiefe : 955 mm
Breite mit Verpackung : 1.040 mm
Höhe mit Verpackung : 870 mm
Tiefe mit Verpackung : 500 mm
Verpackungseinheit : 1 Stück
Sortiment : C
GTIN (EAN) : 4012799939870
Hersteller: MAICO
SOWT 35 Dachsockel für Well- und Trapezdächer
Artikelnummer: 0093.0987
Menge: 1,000 Stck

**10.2981 SOWT 40 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 19 kg
Gewicht mit Verpackung : 20 kg
Geeignet für Nennweite : 400 mm
Breite : 995 mm
Höhe : 290 mm
Tiefe : 955 mm
Breite mit Verpackung : 1.040 mm
Höhe mit Verpackung : 870 mm
Tiefe mit Verpackung : 500 mm
Verpackungseinheit : 1 Stück
Sortiment : C
GTIN (EAN) : 4012799939887
Hersteller: MAICO
SOWT 40 Dachsockel für Well- und Trapezdächer
Artikelnummer: 0093.0988
Menge: 1,000 Stck

**10.2982 SOWT 45 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 19 kg
Gewicht mit Verpackung : 20 kg
Geeignet für Nennweite : 450 mm
Breite : 1.085 mm
Höhe : 290 mm
Tiefe : 1.095 mm
Breite mit Verpackung : 1.150 mm
Höhe mit Verpackung : 1.080 mm
Tiefe mit Verpackung : 500 mm
Verpackungseinheit : 1 Stück
Sortiment : C
GTIN (EAN) : 4012799939894
Hersteller: MAICO
SOWT 45 Dachsockel für Well- und Trapezdächer
Artikelnummer: 0093.0989
Menge: 1,000 Stck

**10.2983 SOWT 50 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 26 kg
Gewicht mit Verpackung : 27 kg
Geeignet für Nennweite : 500 mm
Breite : 1.145 mm
Höhe : 290 mm
Tiefe : 1.145 mm
Breite mit Verpackung : 1.200 mm
Höhe mit Verpackung : 1.150 mm
Tiefe mit Verpackung : 620 mm
Verpackungseinheit : 1 Stück
Sortiment : C
GTIN (EAN) : 4012799990383
Hersteller: MAICO
SOWT 50 Dachsockel für Well- und Trapezdächer
Artikelnummer: 0093.1032
Menge: 1,000 Stck

**10.2984 SOFI 35 Dachsockel isoliert, für Flachdächer Isolierter Flachdachsockel zur Montage von Dachventilatoren, DN 350**
Flachdachsockel zur Montage von Dachventilatoren.
Mit nicht brennbarer Schall- und Wärmedämmung.
Technische Daten
Einbauort : Ventilator
Material : Stahlblech, verzinkt
Material Gehäuse : Stahlblech, verzinkt
Farbe : silber
Gewicht : 12,9 kg
Gewicht mit Verpackung : 12,9 kg
Nennweite in mm : 350
Breite : 880 mm
Höhe : 300 mm
Tiefe : 880 mm
Breite mit Verpackung : 880 mm
Höhe mit Verpackung : 300 mm
Tiefe mit Verpackung : 880 mm
Verpackungseinheit : 1 Stück
Sortiment : C
GTIN (EAN) : 4012799730484
Hersteller: MAICO
SOFI 35 Dachsockel isoliert, für Flachdächer
Artikelnummer: 0073.0048
Menge: 1,000 Stck

**10.2985 SOFI 40- Dachsockel isoliert, für Flachdächer Isolierter Flachdachsockel zur Montage von Dachventilatoren, DN 400-45**
Flachdachsockel zur Montage von Dachventilatoren.
Mit nicht brennbarer Schall- und Wärmedämmung.
Technische Daten
Einbauort : Ventilator
Material : Stahlblech, verzinkt
Material Gehäuse : Stahlblech, verzinkt
Farbe : silber
Gewicht : 16,2 kg
Gewicht mit Verpackung : 16,2 kg
Nennweite in mm : 400-450
Breite : 1.030 mm
Höhe : 300 mm
Tiefe : 1.030 mm
Breite mit Verpackung : 1.030 mm
Höhe mit Verpackung : 300 mm
Tiefe mit Verpackung : 300 mm
Verpackungseinheit : 1 Stück
Sortiment : C
GTIN (EAN) : 4012799730491
Hersteller: MAICO
SOFI 40-45 Dachsockel isoliert, für Flachdächer
Artikelnummer: 0073.0049
Menge: 1,000 Stck

**10.2986 SOFI 50- Dachsockel isoliert, für Flachdächer Isolierter Flachdachsockel zur Montage von Dachventilatoren, DN 500-56**
Flachdachsockel zur Montage von Dachventilatoren.
Mit nicht brennbarer Schall- und Wärmedämmung.
Technische Daten
Einbauort : Ventilator
Material : Stahlblech, verzinkt
Material Gehäuse : Stahlblech, verzinkt
Farbe : silber
Gewicht : 18,7 kg
Gewicht mit Verpackung : 18,7 kg
Nennweite in mm : 500-560
Breite : 1.140 mm
Höhe : 300 mm
Tiefe : 1.140 mm
Breite mit Verpackung : 1.140 mm
Höhe mit Verpackung : 300 mm
Tiefe mit Verpackung : 1.140 mm
Verpackungseinheit : 1 Stück
Sortiment : C
GTIN (EAN) : 4012799730507
Hersteller: MAICO
SOFI 50-56 Dachsockel isoliert, für Flachdächer
Artikelnummer: 0073.0050
Menge: 1,000 Stck

**10.2987 SOFI 63- Dachsockel isoliert, für Flachdächer Isolierter Flachdachsockel zur Montage von Dachventilatoren, DN 630, 7**
Flachdachsockel zur Montage von Dachventilatoren.
Mit nicht brennbarer Schall- und Wärmedämmung.
Technische Daten
Einbauort : Ventilator
Material : Stahlblech, verzinkt
Material Gehäuse : Stahlblech, verzinkt
Farbe : silber
Gewicht : 22,8 kg
Gewicht mit Verpackung : 22,8 kg
Nennweite in mm : 630-750-800
Breite : 1.310 mm
Höhe : 300 mm
Tiefe : 1.310 mm
Breite mit Verpackung : 1.310 mm
Höhe mit Verpackung : 300 mm
Tiefe mit Verpackung : 1.310 mm
Verpackungseinheit : 1 Stück
Sortiment : C
GTIN (EAN) : 4012799730514
Hersteller: MAICO
SOFI 63-75 Dachsockel isoliert, für Flachdächer
Artikelnummer: 0073.0051
Menge: 1,000 Stck

**10.2988 SOFI 80 Dachsockel isoliert, für Flachdächer Isolierter Flachdachsockel zur Montage von Dachventilatoren, DN 800**
Flachdachsockel zur Montage von Dachventilatoren.
Mit nicht brennbarer Schall- und Wärmedämmung.
Technische Daten
Einbauort : Ventilator
Material : Stahlblech, verzinkt
Material Gehäuse : Stahlblech, verzinkt
Farbe : silber
Gewicht : 56,5 kg
Gewicht mit Verpackung : 56,5 kg
Nennweite in mm : 800
Breite : 1.310 mm
Höhe : 300 mm
Tiefe : 1.310 mm
Breite mit Verpackung : 1.310 mm
Höhe mit Verpackung : 300 mm
Tiefe mit Verpackung : 1.310 mm
Verpackungseinheit : 1 Stück
Sortiment : C
GTIN (EAN) : 4012799735991
Hersteller: MAICO
SOFI 80 Dachsockel isoliert, für Flachdächer
Artikelnummer: 0073.0599
Menge: 1,000 Stck

**10.2989 SOFI 80- Dachsockel isoliert, für Flachdächer Isolierter Flachdachsockel zur Montage von Dachventilatoren, DN 800-90**
Flachdachsockel zur Montage von Dachventilatoren.
Mit nicht brennbarer Schall- und Wärmedämmung.
Technische Daten
Einbauort : Ventilator
Material : Stahlblech, verzinkt
Material Gehäuse : Stahlblech, verzinkt
Farbe : silber
Gewicht : 56,5 kg
Gewicht mit Verpackung : 56,5 kg
Nennweite in mm : 800-900
Breite : 1.310 mm
Höhe : 300 mm
Tiefe : 1.310 mm
Breite mit Verpackung : 1.310 mm
Höhe mit Verpackung : 300 mm
Tiefe mit Verpackung : 1.310 mm
Verpackungseinheit : 1 Stück
Sortiment : C
GTIN (EAN) : 4012799730675
Hersteller: MAICO
SOFI 80-90 Dachsockel isoliert, für Flachdächer
Artikelnummer: 0073.0067
Menge: 1,000 Stck

**10.2990 SZ 18 Zwischenstutzen Für eine strömungstechnisch günstige und montagefreundliche Verbindung**
Zwischenstutzen für Dachventilatoren.
Für eine strömungstechnisch günstige und
montagefreundliche Verbindung zwischen
Sockelschalldämpfer SD und Lüftungsleitungen.
Für den Einbau in Flachdächer.
Technische Daten
Einbauort : Dach
Material Gehäuse : Stahlblech, verzinkt
Gewicht : 6,3 kg
Gewicht mit Verpackung : 6,3 kg
Geeignet für Nennweite : 180 mm
Breite : 770 mm
Höhe : 770 mm
Tiefe : 180 mm
Breite mit Verpackung : 770 mm
Höhe mit Verpackung : 770 mm
Tiefe mit Verpackung : 180 mm
Umgebungstemperatur : 100  C
Verpackungseinheit : 1 Stück
Sortiment : C
GTIN (EAN) : 4012799922865
Hersteller: MAICO
SZ 18 Zwischenstutzen
Artikelnummer: 0092.0286
Menge: 1,000 Stck

**10.2991 SZ 22 Zwischenstutzen Für eine strömungstechnisch günstige und montagefreundliche Verbindung**
Zwischenstutzen für Dachventilatoren.
Für eine strömungstechnisch günstige und
montagefreundliche Verbindung zwischen
Sockelschalldämpfer SD und Lüftungsleitungen.
Für den Einbau in Flachdächer.
Technische Daten
Einbauort : Dach
Material Gehäuse : Stahlblech, verzinkt
Gewicht : 6,8 kg
Gewicht mit Verpackung : 6,82 kg
Geeignet für Nennweite : 225 mm
Breite : 800 mm
Höhe : 800 mm
Tiefe : 180 mm
Breite mit Verpackung : 800 mm
Höhe mit Verpackung : 800 mm
Tiefe mit Verpackung : 180 mm
Umgebungstemperatur : 100  C
Verpackungseinheit : 1 Stück
Sortiment : C
GTIN (EAN) : 4012799922872
Hersteller: MAICO
SZ 22 Zwischenstutzen
Artikelnummer: 0092.0287
Menge: 1,000 Stck

**10.2992 SZ 25 Zwischenstutzen Für eine strömungstechnisch günstige und montagefreundliche Verbindung**
Zwischenstutzen für Dachventilatoren.
Für eine strömungstechnisch günstige und
montagefreundliche Verbindung zwischen
Sockelschalldämpfer SD und Lüftungsleitungen.
Für den Einbau in Flachdächer.
Technische Daten
Einbauort : Dach
Material Gehäuse : Stahlblech, verzinkt
Gewicht : 7,4 kg
Gewicht mit Verpackung : 7,42 kg
Geeignet für Nennweite : 250 mm
Breite : 840 mm
Höhe : 840 mm
Tiefe : 180 mm
Breite mit Verpackung : 840 mm
Höhe mit Verpackung : 840 mm
Tiefe mit Verpackung : 180 mm
Umgebungstemperatur : 100  C
Verpackungseinheit : 1 Stück
Sortiment : C
GTIN (EAN) : 4012799922889
Hersteller: MAICO
SZ 25 Zwischenstutzen
Artikelnummer: 0092.0288
Menge: 1,000 Stck

**10.2993 SZ 31 Zwischenstutzen Für eine strömungstechnisch günstige und montagefreundliche Verbindung**
Zwischenstutzen für Dachventilatoren.
Für eine strömungstechnisch günstige und
montagefreundliche Verbindung zwischen
Sockelschalldämpfer SD und Lüftungsleitungen.
Für den Einbau in Flachdächer.
Technische Daten
Einbauort : Dach
Material Gehäuse : Stahlblech, verzinkt
Gewicht : 8,3 kg
Gewicht mit Verpackung : 8,33 kg
Geeignet für Nennweite : 315 mm
Breite : 910 mm
Höhe : 910 mm
Tiefe : 180 mm
Breite mit Verpackung : 910 mm
Höhe mit Verpackung : 910 mm
Tiefe mit Verpackung : 180 mm
Umgebungstemperatur : 100  C
Verpackungseinheit : 1 Stück
Sortiment : C
GTIN (EAN) : 4012799922896
Hersteller: MAICO
SZ 31 Zwischenstutzen
Artikelnummer: 0092.0289
Menge: 1,000 Stck

**10.2994 SZ 35 Zwischenstutzen Für eine strömungstechnisch günstige und montagefreundliche Verbindung**
Zwischenstutzen für Dachventilatoren.
Für eine strömungstechnisch günstige und
montagefreundliche Verbindung zwischen
Sockelschalldämpfer SD und Lüftungsleitungen.
Für den Einbau in Flachdächer.
Technische Daten
Einbauort : Dach
Material Gehäuse : Stahlblech, verzinkt
Gewicht : 9,18 kg
Gewicht mit Verpackung : 9,2 kg
Geeignet für Nennweite : 350 mm
Breite : 950 mm
Höhe : 950 mm
Tiefe : 180 mm
Breite mit Verpackung : 950 mm
Höhe mit Verpackung : 950 mm
Tiefe mit Verpackung : 180 mm
Umgebungstemperatur : 100  C
Verpackungseinheit : 1 Stück
Sortiment : C
GTIN (EAN) : 4012799922902
Hersteller: MAICO
SZ 35 Zwischenstutzen
Artikelnummer: 0092.0290
Menge: 1,000 Stck

**10.2995 SZ 40 Zwischenstutzen Für eine strömungstechnisch günstige und montagefreundliche Verbindung**
Zwischenstutzen für Dachventilatoren.
Für eine strömungstechnisch günstige und
montagefreundliche Verbindung zwischen
Sockelschalldämpfer SD und Lüftungsleitungen.
Für den Einbau in Flachdächer.
Technische Daten
Einbauort : Dach
Material Gehäuse : Stahlblech, verzinkt
Gewicht : 9,98 kg
Gewicht mit Verpackung : 10 kg
Geeignet für Nennweite : 400 mm
Breite : 990 mm
Höhe : 990 mm
Tiefe : 180 mm
Breite mit Verpackung : 995 mm
Höhe mit Verpackung : 995 mm
Tiefe mit Verpackung : 200 mm
Umgebungstemperatur : 100  C
Verpackungseinheit : 1 Stück
Sortiment : C
GTIN (EAN) : 4012799922919
Hersteller: MAICO
SZ 40 Zwischenstutzen
Artikelnummer: 0092.0291
Menge: 1,000 Stck

**10.2996 SZ 45 Zwischenstutzen Für eine strömungstechnisch günstige und montagefreundliche Verbindung**
Zwischenstutzen für Dachventilatoren.
Für eine strömungstechnisch günstige und
montagefreundliche Verbindung zwischen
Sockelschalldämpfer SD und Lüftungsleitungen.
Für den Einbau in Flachdächer.
Technische Daten
Einbauort : Dach
Material Gehäuse : Stahlblech, verzinkt
Gewicht : 11,2 kg
Gewicht mit Verpackung : 11,23 kg
Geeignet für Nennweite : 450 mm
Breite : 1.080 mm
Höhe : 1.080 mm
Tiefe : 180 mm
Breite mit Verpackung : 1.080 mm
Höhe mit Verpackung : 1.080 mm
Tiefe mit Verpackung : 180 mm
Umgebungstemperatur : 100  C
Verpackungseinheit : 1 Stück
Sortiment : C
GTIN (EAN) : 4012799922926
Hersteller: MAICO
SZ 45 Zwischenstutzen
Artikelnummer: 0092.0292
Menge: 1,000 Stck

**10.2997 ISK Insektenschutzkit Insektenschutzkit für druckgeregelte Dachventilatoren**
Insektenschutzkit für das Druckregelsystem von
Dachventilatoren.
Zum Schutz vor dem Eindringen von Insekten und
Spinnentieren in die atmosphärische Druckmesslanze.
Bestehend aus PVC-Schlauchmodulen, die abhängig von der
Einbauposition auf die atmosphärische Druckmesslanze
aufgesteckt werden.
Technische Daten
Einbau : außen
Einbauort : Dach
Kunststoffangaben : PVC
Material Gehäuse : Kunststoff
Gewicht : 0,01 kg
Gewicht mit Verpackung : 0,01 kg
Breite : 51 mm
Höhe : 51 mm
Tiefe : 9 mm
Breite mit Verpackung : 155 mm
Höhe mit Verpackung : 150 mm
Tiefe mit Verpackung : 10 mm
Verpackungseinheit : 1 Stück
Sortiment : C
GTIN (EAN) : 4012799936046
Hersteller: MAICO
ISK Insektenschutzkit
Artikelnummer: 0093.0604
Menge: 1,000 Stck

**10.2998 KIT DAD Montageset Umbausatz für Axial-Ventilatoren zur Verwendung als Dachventilator, DN**
Umbausatz für Axial-Ventilatoren zur Verwendung als
Dachventilator.
Bestehend aus Befestigungslaschen, Schutzgitter, Haube
und Befestigungsplatte.
Technische Daten
Material : Stahl/Kunststoff
Farbe : grau
Gewicht : 23 kg
Gewicht mit Verpackung : 23 kg
Breite : 1.100 mm
Höhe : 672 mm
Tiefe : 930 mm
Breite mit Verpackung : 1.100 mm
Höhe mit Verpackung : 672 mm
Tiefe mit Verpackung : 930 mm
Verpackungseinheit : 1 Stück
Sortiment : C
GTIN (EAN) : 4012799730842
Hersteller: MAICO
KIT DAD 63 Montageset
Artikelnummer: 0073.0084
Menge: 1,000 Stck

**10.2999 KIT DAD Montageset Umbausatz für Axial-Ventilatoren zur Verwendung als Dachventilator, DN**
Umbausatz für Axial-Ventilatoren zur Verwendung als
Dachventilator.
Bestehend aus Befestigungslaschen, Schutzgitter, Haube
und Befestigungsplatte.
Technische Daten
Material : Stahl/Kunststoff
Farbe : grau
Gewicht : 23 kg
Gewicht mit Verpackung : 23 kg
Breite : 1.300 mm
Höhe : 807 mm
Tiefe : 930 mm
Breite mit Verpackung : 1.300 mm
Höhe mit Verpackung : 807 mm
Tiefe mit Verpackung : 930 mm
Verpackungseinheit : 1 Stück
Sortiment : C
GTIN (EAN) : 4012799730859
Hersteller: MAICO
KIT DAD 71 Montageset
Artikelnummer: 0073.0085
Menge: 1,000 Stck

**10.3000 KIT DAD Montageset Umbausatz für Axial-Ventilatoren zur Verwendung als Dachventilator, DN**
Umbausatz für Axial-Ventilatoren zur Verwendung als
Dachventilator.
Bestehend aus Befestigungslaschen, Schutzgitter, Haube
und Befestigungsplatte.
Technische Daten
Material : Stahl/Kunststoff
Farbe : grau
Gewicht : 34,5 kg
Gewicht mit Verpackung : 34,5 kg
Breite : 1.300 mm
Höhe : 902 mm
Tiefe : 1.100 mm
Breite mit Verpackung : 1.300 mm
Höhe mit Verpackung : 902 mm
Tiefe mit Verpackung : 1.100 mm
Verpackungseinheit : 1 Stück
Sortiment : C
GTIN (EAN) : 4012799730866
Hersteller: MAICO
KIT DAD 80 Montageset
Artikelnummer: 0073.0086
Menge: 1,000 Stck

**10.3001 KIT DAD Montageset Umbausatz für Axial-Ventilatoren zur Verwendung als Dachventilator, DN**
Umbausatz für Axial-Ventilatoren zur Verwendung als
Dachventilator.
Bestehend aus Befestigungslaschen, Schutzgitter, Haube
und Befestigungsplatte.
Technische Daten
Material : Stahl/Kunststoff
Farbe : grau
Gewicht : 55,5 kg
Gewicht mit Verpackung : 55,5 kg
Breite : 1.600 mm
Höhe : 980 mm
Tiefe : 1.300 mm
Breite mit Verpackung : 1.600 mm
Höhe mit Verpackung : 980 mm
Tiefe mit Verpackung : 1.300 mm
Verpackungseinheit : 1 Stück
Sortiment : C
GTIN (EAN) : 4012799730873
Hersteller: MAICO
KIT DAD 90 Montageset
Artikelnummer: 0073.0087
Menge: 1,000 Stck

**10.3002 MRI 35 Montagerahmen Befestigungsrahmen mit Montagelaschen, DN 350**
Montagerahmen zur Befestigung von Dachventilatoren.
Mit 4 Montagelaschen zur Befestigung an gemauerten
Schächten.
Technische Daten
Material : Stahlblech
Farbe : silber
Gewicht : 2,8 kg
Gewicht mit Verpackung : 2,8 kg
Geeignet für Nennweite : 350 mm
Breite : 490 mm
Höhe : 30 mm
Tiefe : 450 mm
Breite mit Verpackung : 490 mm
Höhe mit Verpackung : 30 mm
Tiefe mit Verpackung : 450 mm
Verpackungseinheit : 1 Stück
Sortiment : C
GTIN (EAN) : 4012799730408
Hersteller: MAICO
MRI 35 Montagerahmen
Artikelnummer: 0073.0040
Menge: 1,000 Stck

**10.3003 MRI 40-4 Montagerahmen Befestigungsrahmen mit Montagelaschen, DN 400 - 450**
Montagerahmen zur Befestigung von Dachventilatoren.
Mit 4 Montagelaschen zur Befestigung an gemauerten
Schächten.
Technische Daten
Material : Stahlblech
Farbe : silber
Gewicht : 3,2 kg
Gewicht mit Verpackung : 3,2 kg
Nennweite in mm : 400-450
Breite : 630 mm
Höhe : 30 mm
Tiefe : 600 mm
Breite mit Verpackung : 630 mm
Höhe mit Verpackung : 30 mm
Tiefe mit Verpackung : 600 mm
Verpackungseinheit : 1 Stück
Sortiment : C
GTIN (EAN) : 4012799730415
Hersteller: MAICO
MRI 40-45 Montagerahmen
Artikelnummer: 0073.0041
Menge: 1,000 Stck

**10.3004 MRI 50-5 Montagerahmen Befestigungsrahmen mit Montagelaschen, DN 500 - 560**
Montagerahmen zur Befestigung von Dachventilatoren.
Mit 4 Montagelaschen zur Befestigung an gemauerten
Schächten.
Technische Daten
Material : Stahlblech
Farbe : silber
Gewicht : 3,6 kg
Gewicht mit Verpackung : 3,6 kg
Nennweite in mm : 500-560
Breite : 740 mm
Höhe : 30 mm
Tiefe : 710 mm
Breite mit Verpackung : 740 mm
Höhe mit Verpackung : 30 mm
Tiefe mit Verpackung : 710 mm
Verpackungseinheit : 1 Stück
Sortiment : C
GTIN (EAN) : 4012799730422
Hersteller: MAICO
MRI 50-56 Montagerahmen
Artikelnummer: 0073.0042
Menge: 1,000 Stck

**10.3005 MRI 63-7 Montagerahmen Befestigungsrahmen mit Montagelaschen, DN 630, 750, 800**
Montagerahmen zur Befestigung von Dachventilatoren.
Mit 4 Montagelaschen zur Befestigung an gemauerten
Schächten.
Technische Daten
Material : Stahlblech
Farbe : silber
Gewicht : 4 kg
Gewicht mit Verpackung : 4 kg
Nennweite in mm : 630-750-800
Breite : 900 mm
Höhe : 30 mm
Tiefe : 870 mm
Breite mit Verpackung : 900 mm
Höhe mit Verpackung : 30 mm
Tiefe mit Verpackung : 870 mm
Verpackungseinheit : 1 Stück
Sortiment : C
GTIN (EAN) : 4012799730439
Hersteller: MAICO
MRI 63-75-80 Montagerahmen
Artikelnummer: 0073.0043
Menge: 1,000 Stck

**10.3006 MRI 80-9 Montagerahmen Befestigungsrahmen mit Montagelaschen, DN 800 - 900**
Montagerahmen zur Befestigung von Dachventilatoren.
Mit 4 Montagelaschen zur Befestigung an gemauerten
Schächten.
Technische Daten
Material : Stahlblech
Farbe : silber
Gewicht : 5 kg
Gewicht mit Verpackung : 5 kg
Nennweite in mm : 800-900
Breite : 1.070 mm
Höhe : 30 mm
Tiefe : 1.030 mm
Breite mit Verpackung : 1.070 mm
Höhe mit Verpackung : 30 mm
Tiefe mit Verpackung : 1.030 mm
Verpackungseinheit : 1 Stück
Sortiment : C
GTIN (EAN) : 4012799730668
Hersteller: MAICO
MRI 80-90 Montagerahmen
Artikelnummer: 0073.0066
Menge: 1,000 Stck

**10.3007 MRI 90 Montagerahmen Befestigungsrahmen mit Montagelaschen, DN 900**
Montagerahmen zur Befestigung von Dachventilatoren.
Mit 4 Montagelaschen zur Befestigung an gemauerten
Schächten.
Technische Daten
Material : Stahlblech
Farbe : silber
Gewicht : 5 kg
Gewicht mit Verpackung : 5 kg
Geeignet für Nennweite : 900 mm
Breite : 1.260 mm
Höhe : 30 mm
Tiefe : 1.260 mm
Breite mit Verpackung : 1.260 mm
Höhe mit Verpackung : 30 mm
Tiefe mit Verpackung : 1.260 mm
Verpackungseinheit : 1 Stück
Sortiment : C
GTIN (EAN) : 4012799730927
Hersteller: MAICO
MRI 90 Montagerahmen
Artikelnummer: 0073.0092
Menge: 1,000 Stck
